# SAN ROQUE

- Propiedad del archivo: SOFT S.A.
- Formato: FIEBDC-3/2002
- Programa: Presto 8.7
- Fecha de los precios: 10/11/2020
- Divisa: EUR
- Costes indirectos: 6 %
- Código: SAN ROQUE
Importe: 38647817.55

## A1 AGRUPACIÓN DE VERTIDOS (19/11/1998)
Importe: 22512208.55

### A1.1. COLECTORES (31/01/2000)
Importe: 7445169.75

#### A1.1.1. RAMAL LOS BARRIOS (31/01/2000)
Importe: 2096871.59

##### A1.1.1.1 TRABAJOS PREVIOS Y MOVIMIENTO DE TIERRAS (LB) (01/01/2004)
Importe: 531563.64

**P1MT06A** m³ Demolición muro o losa hormigón armado+tte+canon (08/04/2020)
0 m³ × 46.51 (49.3 con costes indirectos) = 0.00
Demolición de muro o losa de hormigón armado de espesor variable con retromartillo rompedor, i/retirada de escombros a pie de carga, precorte y corte de armaduras con disco, maquinaria auxiliar de obra, carga y transporte a vertedero, incluso canon de vertido.

| Código | Ud | Descripción | Rendimiento | Precio | Importe |
|---|---|---|---|---|---|
| MAO-002 | h | Encargado general (mano de obra; 28/05/2020) | 0.05 | 20.46 | 1.02 |
| MAO-007 | h | Peón general (mano de obra; 28/05/2020) | 0.5 | 16.6 | 8.30 |
| MAQ-002A2 | h | Retroexcavadora ruedas hidráulica 71/100 CV (maquinaria; 09/04/2020) | 0.8 | 31.53 | 25.22 |
| MAQ-004A2 | h | Camión basculante 4x4 14 t. (maquinaria; 13/04/2020) | 0.2 | 24.02 | 4.80 |
| MAQ-006A | h | Compresor 31/70 CV, 2 martillos, s/MO (maquinaria; 15/04/2020) | 1.2 | 3.73 | 4.48 |
| OTRO-CANON1 | m³ | Canon vertido+clasif.residuos+RCD (excav o demolic) (08/04/2020) | 1 | 2.69 | 2.69 |
|  |  | Total |  |  | 46.51 |

**P1MT06B** m³ Demolición muro en masa o mamposteria+tte+canon (08/04/2020)
0 m³ × 28.51 (30.22 con costes indirectos) = 0.00
Demolición de hormigón en masa de espesor variable, muros de bloques, muros de escollera o mampostería, con retromartillo rompedor, incluso retirada de escombros a pie de carga, maquinaria auxiliar de obra, carga y transporte a vertedero, incluido canon de vertido.

| Código | Ud | Descripción | Rendimiento | Precio | Importe |
|---|---|---|---|---|---|
| MAO-002 | h | Encargado general | 0.05 | 20.46 | 1.02 |
| MAO-007 | h | Peón general | 0.6 | 16.6 | 9.96 |
| MAQ-002A2 | h | Retroexcavadora ruedas hidráulica 71/100 CV | 0.2 | 31.53 | 6.31 |
| MAQ-004A2 | h | Camión basculante 4x4 14 t. | 0.2 | 24.02 | 4.80 |
| MAQ-006A | h | Compresor 31/70 CV, 2 martillos, s/MO | 1 | 3.73 | 3.73 |
| OTRO-CANON1 | m³ | Canon vertido+clasif.residuos+RCD (excav o demolic) | 1 | 2.69 | 2.69 |
|  |  | Total |  |  | 28.51 |

**P1MT06C** m² Demolición pavimento hormigón o acerado 40 cm espesor+tte+canon (08/04/2020)
0 m² × 6.28 (6.66 con costes indirectos) = 0.00
Demolición de pavimento hidráulico de hormigón, base de hormigón o acerado hasta 40 cm de espesor, con corte de junta con hilo diamante, retirada de bordillos y elementos lineales, incluso corte con radial, ejecutado con retromartillo rompedor, incluso retirada de escombros a pie de carga, maquinaria auxiliar de obra, carga y transporte a vertedero, incluido canon de vertido.

| Código | Ud | Descripción | Rendimiento | Precio | Importe |
|---|---|---|---|---|---|
| MAO-002 | h | Encargado general | 0.01 | 20.46 | 0.20 |
| MAO-007 | h | Peón general | 0.1 | 16.6 | 1.66 |
| MAQ-002A2 | h | Retroexcavadora ruedas hidráulica 71/100 CV | 0.05 | 31.53 | 1.58 |
| MAQ-004A2 | h | Camión basculante 4x4 14 t. | 0.05 | 24.02 | 1.20 |
| MAQ-006A | h | Compresor 31/70 CV, 2 martillos, s/MO | 0.15 | 3.73 | 0.56 |
| OTRO-CANON1 | m³ | Canon vertido+clasif.residuos+RCD (excav o demolic) | 0.4 | 2.69 | 1.08 |
|  |  | Total |  |  | 6.28 |

**P1MT06D** m³ Demolición pavimento de mezcla bituminosa+tte+canon (08/04/2020)
0 m³ × 14.07 (14.91 con costes indirectos) = 0.00
Demolición de pavimento de mezcla bituminosa, por medios mecánicos incluso corte de juntas, carga y transporte de los productos a vertedero, incluido canon de vertido. Unidad completa

| Código | Ud | Descripción | Rendimiento | Precio | Importe |
|---|---|---|---|---|---|
| MAO-002 | h | Encargado general | 0.05 | 20.46 | 1.02 |
| MAO-007 | h | Peón general | 0.1 | 16.6 | 1.66 |
| MAQ-002A2 | h | Retroexcavadora ruedas hidráulica 71/100 CV | 0.1 | 31.53 | 3.15 |
| MAQ-004A2 | h | Camión basculante 4x4 14 t. | 0.2 | 24.02 | 4.80 |
| MAQ-006A | h | Compresor 31/70 CV, 2 martillos, s/MO | 0.2 | 3.73 | 0.75 |
| OTRO-CANON1 | m³ | Canon vertido+clasif.residuos+RCD (excav o demolic) | 1 | 2.69 | 2.69 |
|  |  | Total |  |  | 14.07 |

**P-102AMB-PL01** m² Preparación del terreno y laboreo mecánico (14/06/2005)
0 m² × 0.18 (0.19 con costes indirectos) = 0.00
Laboreo mecánico de terreno de consistencia media, comprendiendo dos pases cruzados de subsolador a 30 cm. de profundidad y dos pases, también cruzados, de arado de discos o vertedera a 20 cm. de profundidad, i/ remate manual de bordes y zonas especiales.

| Código | Ud | Descripción | Rendimiento | Precio | Importe |
|---|---|---|---|---|---|
| MAO-007 | h | Peón general | 0.001 | 16.6 | 0.02 |
| MAQ-030 | h | Arado bisurco para tractor (maquinaria; 14/06/2005) | 0.001 | 1.78 | 0.00 |
| MAQ-032 | h | Tractor s/neumáticos con sembradora y arado bisurco 50 KW (maquinaria; 28/11/2005) | 0.01 | 16.49 | 0.16 |
|  |  | Total |  |  | 0.18 |

**P-102AMB-PL03** m² Desbroce manual y selectivo del terreno (06/04/2011)
0 m² × 5.42 (5.75 con costes indirectos) = 0.00
m2 de desbroce selectivo y limpieza del terreno por medios manuales de todos los árboles (con diámetros inferiores a 10 cm), tocones, plantas, maleza, broza, carrizo o cualquier otro material vegetal indeseable a juicio de la Dirección de Obra, incluyendo carga y transporte de residuos a vertedero autorizado, herramientas y medios auxiliares.

| Código | Ud | Descripción | Rendimiento | Precio | Importe |
|---|---|---|---|---|---|
| MAO-001 | h | Cuadrilla "A" (mano de obra; 23/03/2017) | 0.095 | 42 | 3.99 |
| MAQ-003A2 | h | Pala cargadora neumáticos 65 -70 CV (maquinaria; 06/04/2011) | 0.005 | 31.53 | 0.16 |
| MAQ-004A4 | h | Camión basculante 4x4 18 t. (maquinaria; 26/07/2013) | 0.02 | 36.34 | 0.73 |
| OTRO-CANON1 | m³ | Canon vertido+clasif.residuos+RCD (excav o demolic) | 0.2 | 2.69 | 0.54 |
|  |  | Total |  |  | 5.42 |

**P1MT01B** m² Desbroce y limpieza con med mec.(alta densidad arbórea) (01/01/2004)
4918 m² × 3.88 (4.11 con costes indirectos) = 20212.98
Desbroce y limpieza del terreno por medios manuales y mecánicos y roza de zonas definidas como alta densidad (herbáceo y/o arbustivo medio o denso con alta densidad arbórea de porte medio o grande), incluyendo preparación de accesos, corte, retirada de arbustos, tala de árboles, arrancado de tocones y raíces, triturado de los restos mediante uso de motodesbrozadora provista de cuchilla picadora, carga y transporte de residuos a vertedero autorizado,canon de vertido, herramientas y medios auxiliares. Unidad totalmente terminada, incluso aprovechamiento de podas y residuos.

| Código | Ud | Descripción | Rendimiento | Precio | Importe |
|---|---|---|---|---|---|
| MAO-002 | h | Encargado general | 0.001 | 20.46 | 0.02 |
| MAO-007 | h | Peón general | 0.005 | 16.6 | 0.08 |
| MAQ-008B | h | Motodesbrozadora de disco de 5/8 cv, s/MO (maquinaria; 01/01/2004) | 0.3 | 2.37 | 0.71 |
| MAQ-003A5 | h | Pala cargadora oruga 131/160 CV (maquinaria; 06/04/2011) | 0.01 | 47.27 | 0.47 |
| MAQ-008A | h | Motosierra de 2,8/5 cv (48-70 cm), s/MO (maquinaria; 26/04/2010) | 0.01 | 1.48 | 0.01 |
| MAQ-004A4 | h | Camión basculante 4x4 18 t. | 0.07 | 36.34 | 2.54 |
| OTRO-CANON1 | m³ | Canon vertido+clasif.residuos+RCD (excav o demolic) | 0.02 | 2.69 | 0.05 |
|  |  | Total |  |  | 3.88 |

| Medición | Uds. | Largo | Parcial |
|---|---|---|---|
| s/ med aux | 1 | 4918 | 4918.00 |
| Total |  |  | 4918 |

**P1MT01A** m² Desbroce y limpieza con med mec.(baja densidad arbórea) (01/01/2004)
58685 m² × 0.19 (0.2 con costes indirectos) = 11737.00
Desbroce y limpieza del terreno por medios manuales y mecánicos y roza de zonas definidas como baja densidad (herbáceo y/o arbustivo medio o denso, con baja densidad arbórea), incluyendo preparación de accesos, corte, retirada de arbustos, , tala de árboles, arrancado de tocones y raíces, triturado de los restos mediante uso de motodesbrozadora provista de cuchilla picadora, carga y transporte de residuos a vertedero autorizado, herramientas y medios auxiliares. Unidad totalmente terminada, incluso aprovechamiento de podas y residuos.

| Código | Ud | Descripción | Rendimiento | Precio | Importe |
|---|---|---|---|---|---|
| MAO-002 | h | Encargado general | 0.001 | 20.46 | 0.02 |
| MAO-007 | h | Peón general | 0.001 | 16.6 | 0.02 |
| MAQ-008B | h | Motodesbrozadora de disco de 5/8 cv, s/MO | 0.001 | 2.37 | 0.00 |
| MAQ-003A5 | h | Pala cargadora oruga 131/160 CV | 0.001 | 47.27 | 0.05 |
| MAQ-008A | h | Motosierra de 2,8/5 cv (48-70 cm), s/MO | 0.001 | 1.48 | 0.00 |
| MAQ-004A4 | h | Camión basculante 4x4 18 t. | 0.002 | 36.34 | 0.07 |
| OTRO-CANON1 | m³ | Canon vertido+clasif.residuos+RCD (excav o demolic) | 0.01 | 2.69 | 0.03 |
|  |  | Total |  |  | 0.19 |

| Medición | Uds. | Largo | Parcial |
|---|---|---|---|
| s/ med | 1 | 58685 | 58685.00 |
| Total |  |  | 58685 |

**P1MT02A** m² Excavación de tierra vegetal de 35 cm (06/04/2011)
63603 m² × 0.26 (0.28 con costes indirectos) = 17808.84
Excavación de tierra vegetal de espesor mínimo 35 cm, incluso carga, transporte a cualquier distancia a acopio, caballones no mezclado con material procedente de excavación (incluso selección de material si fuera necesario), o vertedero incluso canon de vertido.

| Código | Ud | Descripción | Rendimiento | Precio | Importe |
|---|---|---|---|---|---|
| MAO-002 | h | Encargado general | 0.001 | 20.46 | 0.02 |
| MAO-007 | h | Peón general | 0.001 | 16.6 | 0.02 |
| MAQ-004A2 | h | Camión basculante 4x4 14 t. | 0.001 | 24.02 | 0.02 |
| MAQ-003A3 | h | Pala cargadora oruga 71/100 CV (maquinaria; 06/04/2011) | 0.005 | 34.52 | 0.17 |
| OTRO-CANON1 | m³ | Canon vertido+clasif.residuos+RCD (excav o demolic) | 0.01 | 2.69 | 0.03 |
|  |  | Total |  |  | 0.26 |

| Medición | Uds. | Parcial |
|---|---|---|
| s/ med | 63603 | 63603.00 |
| Total |  | 63603 |

**P1MT02B** m² Extendido de tierra vegetal procedente excav/acopio 35 cm (19/10/2010)
63603 m² × 0.27 (0.29 con costes indirectos) = 18444.87
Extendido de tierra vegetal procedentes de excavación/ acopio, de espesor medio de 35 cm según especificaciones de PPTP, incluso carga desde acopio, transporte a punto de descarga, descarga, extendido y refinado.

| Código | Ud | Descripción | Rendimiento | Precio | Importe |
|---|---|---|---|---|---|
| MAO-002 | h | Encargado general | 0.001 | 20.46 | 0.02 |
| MAO-007 | h | Peón general | 0.001 | 16.6 | 0.02 |
| MAQ-003A3 | h | Pala cargadora oruga 71/100 CV | 0.004 | 34.52 | 0.14 |
| MAQ-004A3 | h | Camión basculante 4x4 16 t. (maquinaria; 19/10/2010) | 0.003 | 31.53 | 0.09 |
|  |  | Total |  |  | 0.27 |

| Medición | Uds. | Parcial |
|---|---|---|
| s/ med | 63603 | 63603.00 |
| Total |  | 63603 |

**P1MT03A1** m³ Excavación localizadas roca+agotam+Tte vertedero (22/09/2015)
0 m³ × 12.01 (12.73 con costes indirectos) = 0.00
Excavación localizada en roca no ripable en zanja, obras de conexión, pozos y cimentaciones con medios mecánicos , con extracción de los productos a borde de la excavación y posterior transporte a acopio intermedio, vertedero autorizado o punto de uso para relleno, incluidos agotamientos, canon de vertido de parte proporcional derivada a vertedero y operaciones de reperfilado y refino de zanja necesarias. Unidad totalmente terminada

| Código | Ud | Descripción | Rendimiento | Precio | Importe |
|---|---|---|---|---|---|
| MAO-002 | h | Encargado general | 0.002 | 20.46 | 0.04 |
| MAO-007 | h | Peón general | 0.1 | 16.6 | 1.66 |
| MAQ-002A3 | h | Retroexcavadora de orugas hidráulica 101/130 cv (maquinaria; 13/04/2020) | 0.1 | 44.28 | 4.43 |
| MAQ-004A2 | h | Camión basculante 4x4 14 t. | 0.1 | 24.02 | 2.40 |
| MAQ-006B | h | Martillo hidráulico 1000-1500 kg, s/MO (maquinaria; 22/09/2015) | 0.1 | 4.45 | 0.45 |
| MAQ-013NF1 | día | Bombas Jumbo gran caudal extracción-rebaje NF zanja (maquinaria; 22/09/2015) | 0.01 | 16.52 | 0.17 |
| MAQ-013NF2 | día | Cuadro eléctrico y conexiones bomba rebaje NF zanjas (maquinaria; 22/09/2015) | 0.001 | 39.02 | 0.04 |
| MAQ-013NF3 | kW-h | Generador y consumo energético (maquinaria; 08/04/2020) | 0.2 | 0.09 | 0.02 |
| MAT1NF4 | m | Tuberías PE-100 DN 315, manguera 3", valv, rebaje NF zanjas (material; 22/09/2015) | 0.007 | 15.93 | 0.11 |
| OTRO-CANON1 | m³ | Canon vertido+clasif.residuos+RCD (excav o demolic) | 1 | 2.69 | 2.69 |
|  |  | Total |  |  | 12.01 |

**P1MT03B1** m³ Excavación localizadas medio-duro+agotam+Tte vertedero (22/09/2015)
27643.75 m³ × 3.86 (4.09 con costes indirectos) = 113062.94
Excavación localizada en zanja de conduciones, obras de conexión, pozos y cimentaciones, con sección trapezoidal o recintos entibados, con medios mecánicos en cualquier clase de terreno blando, medio y duro, incluida transición roca y suelo ripable, con extracción de los productos a borde de la excavación con transporte a acopio y/o vertedero autorizado, incluidos agotamientos necesarios, transporte, canon de vertido y operaciones de reperfilado necesarias. Unidad totalmente terminada medido sobre perfil teórico.

| Código | Ud | Descripción | Rendimiento | Precio | Importe |
|---|---|---|---|---|---|
| MAO-002 | h | Encargado general | 0.001 | 20.46 | 0.02 |
| MAO-007 | h | Peón general | 0.02 | 16.6 | 0.33 |
| MAQ-002A3 | h | Retroexcavadora de orugas hidráulica 101/130 cv | 0.02 | 44.28 | 0.89 |
| MAQ-004A2 | h | Camión basculante 4x4 14 t. | 0.04 | 24.02 | 0.96 |
| MAQ-006B | h | Martillo hidráulico 1000-1500 kg, s/MO | 0.01 | 4.45 | 0.04 |
| MAQ-013NF1 | día | Bombas Jumbo gran caudal extracción-rebaje NF zanja | 0.001 | 16.52 | 0.02 |
| MAQ-013NF2 | día | Cuadro eléctrico y conexiones bomba rebaje NF zanjas | 0.001 | 39.02 | 0.04 |
| MAQ-013NF3 | kW-h | Generador y consumo energético | 3 | 0.09 | 0.27 |
| MAT1NF4 | m | Tuberías PE-100 DN 315, manguera 3", valv, rebaje NF zanjas | 0.01 | 15.93 | 0.16 |
| MAT1NF6 | Ud | Pozo drenante DN 600 zanjas +chapa perforada, piezas y gravas. (material; 28/05/2020) | 0.001 | 188.18 | 0.19 |
| OTRO-CANON1 | m³ | Canon vertido+clasif.residuos+RCD (excav o demolic) | 0.35 | 2.69 | 0.94 |
|  |  | Total |  |  | 3.86 |

| Medición | Uds. | Largo | Ancho | Alto | Parcial |
|---|---|---|---|---|---|
| s/ med | 1 | 27288 |  |  | 27288.00 |
| Excav. recinto tablestacas s/ sección hincas |  |  |  |  |  |
|  | 1 | 20 | 5 | 2.2 | 220.00 |
|  | 1 | 5 | 5 | 5.43 | 135.75 |
| Total |  |  |  |  | 27643.75 |

**P1MT03B2** m³ sobrecoste excav. localizadas bajo servicios (22/09/2015)
719 m³ × 0.98 (1.04 con costes indirectos) = 747.76
Sobrecoste excavación manual localizada en zanja bajo servicios.

| Código | Ud | Descripción | Rendimiento | Precio | Importe |
|---|---|---|---|---|---|
| MAO-002 | h | Encargado general | 0.002 | 20.46 | 0.04 |
| MAO-007 | h | Peón general | 0.02 | 16.6 | 0.33 |
| MAQ-002A3 | h | Retroexcavadora de orugas hidráulica 101/130 cv | 0.01 | 44.28 | 0.44 |
| MAQ-013NF1 | día | Bombas Jumbo gran caudal extracción-rebaje NF zanja | 0.001 | 16.52 | 0.02 |
| MAQ-013NF2 | día | Cuadro eléctrico y conexiones bomba rebaje NF zanjas | 0.001 | 39.02 | 0.04 |
| MAQ-013NF3 | kW-h | Generador y consumo energético | 1 | 0.09 | 0.09 |
| MAT1NF4 | m | Tuberías PE-100 DN 315, manguera 3", valv, rebaje NF zanjas | 0.001 | 15.93 | 0.02 |
|  |  | Total |  |  | 0.98 |

| Medición | Uds. | Largo | Parcial |
|---|---|---|---|
| s/ med | 1 | 719 | 719.00 |
| Total |  |  | 719 |

**P1MT03C1** m³ Excavación loc. blando/medio+agotam+recintos tablest/apan EBAR (22/09/2015)
0 m³ × 11.54 (12.23 con costes indirectos) = 0.00
Excavación localizada en recinto confinado de tablestacas/ apantallados para ejecución de EBAR y tanque de tormentas, con medios mecánicos en cualquier clase de terreno blando y medio, con extracción de los productos a superficie mediante contenedor u otros necesarios, carga y transporte a acopio y/o vertedero autorizado, incluidos medios auxiliares, grúas, contenedor, sistema de agotamientos continuados de rebaje - achique de filtraciones y freático (pozos filtrantes, conducciones, ...), transportes necesarios, canon de vertido y operaciones de reperfilado. Unidad totalmente terminada medido sobre perfil teórico.

| Código | Ud | Descripción | Rendimiento | Precio | Importe |
|---|---|---|---|---|---|
| MAO-002 | h | Encargado general | 0.001 | 20.46 | 0.02 |
| MAO-007 | h | Peón general | 0.03 | 16.6 | 0.50 |
| MAQ-002A3 | h | Retroexcavadora de orugas hidráulica 101/130 cv | 0.035 | 44.28 | 1.55 |
| MAQ-004A2 | h | Camión basculante 4x4 14 t. | 0.035 | 24.02 | 0.84 |
| MAQ-013NF1 | día | Bombas Jumbo gran caudal extracción-rebaje NF zanja | 0.02 | 16.52 | 0.33 |
| MAQ-013NF2 | día | Cuadro eléctrico y conexiones bomba rebaje NF zanjas | 0.01 | 39.02 | 0.39 |
| MAQ-013NF3 | kW-h | Generador y consumo energético | 8 | 0.09 | 0.72 |
| MAT1NF4 | m | Tuberías PE-100 DN 315, manguera 3", valv, rebaje NF zanjas | 0.05 | 15.93 | 0.80 |
| MAT1NF5 | Ud | Pozo drenante DN 600+sondeo15m+chapa perforada, piezas y gravas. (material; 07/10/2020) | 0.002 | 1850 | 3.70 |
| OTRO-CANON1 | m³ | Canon vertido+clasif.residuos+RCD (excav o demolic) | 1 | 2.69 | 2.69 |
|  |  | Total |  |  | 11.54 |

**P1MT03G1** m³ Excavación de desmontes suelos + Tte a terraplén o vertedero (08/04/2020)
0 m³ × 4.05 (4.29 con costes indirectos) = 0.00
Excavación desmontes con medios mecánicos, en terreno medio-duro (aluvial, terciario y transición de roca ripable), con extracción de los productos y transporte a punto de utilización para terraplenado, acopios intermedios o provisionales o vertedero autorizado a cualquier distancia, incluyendo agotamientos para cualquier caudal, elementos de sostenimiento, carga y transporte a vertedero autorizado, canon de vertido y operaciones de reperfilado y canon de vertido. Unidad medida sobre perfil teórico, operación incluyendo esponjamiento del material.

| Código | Ud | Descripción | Rendimiento | Precio | Importe |
|---|---|---|---|---|---|
| MAO-002 | h | Encargado general | 0.002 | 20.46 | 0.04 |
| MAO-007 | h | Peón general | 0.02 | 16.6 | 0.33 |
| MAQ-002A3 | h | Retroexcavadora de orugas hidráulica 101/130 cv | 0.02 | 44.28 | 0.89 |
| MAQ-004A2 | h | Camión basculante 4x4 14 t. | 0.06 | 24.02 | 1.44 |
| OTRO-CANON1 | m³ | Canon vertido+clasif.residuos+RCD (excav o demolic) | 0.5 | 2.69 | 1.35 |
|  |  | Total |  |  | 4.05 |

**P1MT03H** m³ Excavación de escollera existente+acopio+post. colocacion (22/09/2015)
0 m³ × 16.46 (17.45 con costes indirectos) = 0.00
Excavación localizada de escollera de cualquier tonelaje con carga, transporte a acopio o acopios intermedios para posterior uso, sucesivas fases de carga, transporte y colocación de escollera careada. Unidad totalmente terminada excavada y posteriormente colocada con reutilización de material.

| Código | Ud | Descripción | Rendimiento | Precio | Importe |
|---|---|---|---|---|---|
| MAO-002 | h | Encargado general | 0.002 | 20.46 | 0.04 |
| MAO-007 | h | Peón general | 0.1 | 16.6 | 1.66 |
| MAQ-002A3 | h | Retroexcavadora de orugas hidráulica 101/130 cv | 0.3 | 44.28 | 13.28 |
| MAQ-006B | h | Martillo hidráulico 1000-1500 kg, s/MO | 0.05 | 4.45 | 0.22 |
| MAQ-004A2 | h | Camión basculante 4x4 14 t. | 0.03 | 24.02 | 0.72 |
| OTRO-CANON1 | m³ | Canon vertido+clasif.residuos+RCD (excav o demolic) | 0.2 | 2.69 | 0.54 |
|  |  | Total |  |  | 16.46 |

**P1MT03I** m² Entibación zanjas y pozos blindada o monocodal (23/03/2017)
14536 m² × 9.46 (10.03 con costes indirectos) = 145796.08
Entibación cuajada en zanjas , pozos o cimentaciones con paneles metálicos blindados o monocodal a cualquier profundidad, incluso desentibado y medios auxiliares. Unidad totalmente terminada incluyendo p.p. de sobresaliente del terreno natural de 0.25m como rodapié de seguridad.

| Código | Ud | Descripción | Rendimiento | Precio | Importe |
|---|---|---|---|---|---|
| MAO-001 | h | Cuadrilla "A" | 0.03 | 42 | 1.26 |
| MAQ-001B | h | Camión grúa 15 tn (maquinaria; 08/04/2020) | 0.03 | 30 | 0.90 |
| MAT4ENTIB | m² | Entibación monocodal y doble guía zanjas (material; 11/11/2020) | 1 | 7.3 | 7.30 |
|  |  | Total |  |  | 9.46 |

| Medición | Uds. | Largo | Parcial |
|---|---|---|---|
| s/ med** | 1 | 14536 | 14536.00 |
| Total |  |  | 14536 |

**P1MT03J** m² Entibación zanjas y pozos con tablestacado (26/04/2010)
543 m² × 17.94 (19.02 con costes indirectos) = 10327.86
Entibación en zanjas , pozos o cimentaciones con tablestacas hincadas a cualquier profundidad, incluso acodalamientos, riostras, operaciones vibratorias y reperforaciones necesarias, retirada y medios auxiliares necesarios. Unidad totalmente terminada. Medido sobre paramento útil.

| Código | Ud | Descripción | Rendimiento | Precio | Importe |
|---|---|---|---|---|---|
| MAO-002 | h | Encargado general | 0.002 | 20.46 | 0.04 |
| MAO-007 | h | Peón general | 0.05 | 16.6 | 0.83 |
| MAQ-002A3 | h | Retroexcavadora de orugas hidráulica 101/130 cv | 0.02 | 44.28 | 0.89 |
| MAQ-004A2 | h | Camión basculante 4x4 14 t. | 0.015 | 24.02 | 0.36 |
| MAQ-013A | h | Motobomba 0/30 CV, c/MO (maquinaria; 26/04/2010) | 0.02 | 6.88 | 0.14 |
| MAQ-001C | h | Camión grúa 20 Tm. (maquinaria; 09/04/2020) | 0.05 | 35.61 | 1.78 |
| MAQ-0300 | h | Equipo de vibración hinca y extracción tablestacas (maquinaria; 27/04/2016) | 0.1 | 25.37 | 2.54 |
| MAT1M13ET010 | m² | Tablestaca acero AZ50 o similar incluso p.p. puntales y acodalam (material; 11/11/2020) | 1.2 | 7.9 | 9.48 |
| MAT4ACER-04 | kg | Acero laminado S 275JR (material; 27/09/2015) | 1.5 | 1.25 | 1.88 |
|  |  | Total |  |  | 17.94 |

| Medición | Uds. | Largo | Parcial |
|---|---|---|---|
| s/ med hincas altura de excavación >4m | 1 | 543 | 543.00 |
| Perímetro 50m x Altura. excav x15m |  |  |  |
| en pozo salida y entrada de hincas |  |  |  |
| s/ calc |  |  |  |
| Total |  |  | 543 |

**P1MT15-150A** m² Muro pantalla secante pilote mortero M150 DN 150 (19/02/2010)
0 m² × 120.16 (127.37 con costes indirectos) = 0.00
Muro pantalla de pilote tangente - secante de mortero M150 de diámetro 150mm ejecutado con lodos tixotrópicos perforado en cualquier tipo de terreno, con entubación recuperable, para cualquier profundidad, Incluido:
-Replanteo de trabajos.
-Preparación de plataforma de trabajo y material de plataforma de trabajo horizontal para establecimiento de maquinaria.
-Muros guía de hormigón armado HA-30 de 0,70x0,50 mts. y posterior demolición del mismo con transporte a vertedero de los restos, evacuación a vertedero de la excavación.
-Lodos tixotrópicos.
-Mortero M-150 incluso pérdidas.
-Demolición de protuberancias.
-Partida de transporte y montaje inicial y medios auxiliares.
-Partida para transporte y montaje inicial de grúa auxiliar.
-Partida de espesamiento de lodos finales con transporte a vertedero.
-Perforación o reperforación de pilotes incluyendo el consumo de lodos.
-Desmontaje, retirada de maquinaria y limpieza final. Incluida demolición de muros guía.
Unidad totalmente terminada medida linealmente sobre eje por la profundidad realmente ejecutada.

| Código | Ud | Descripción | Rendimiento | Precio | Importe |
|---|---|---|---|---|---|
| MAO-007 | h | Peón general | 0.05 | 16.6 | 0.83 |
| MAO-004C | h | Oficial 1ª O. Civil (mano de obra; 28/05/2020) | 0.05 | 17.53 | 0.88 |
| MAQ-002A2 | h | Retroexcavadora ruedas hidráulica 71/100 CV | 0.01 | 31.53 | 0.32 |
| MAQ-004A4 | h | Camión basculante 4x4 18 t. | 0.02 | 36.34 | 0.73 |
| MAQ-001D | h | Grúa telescópica autopropulsada. 25 t. (maquinaria; 26/07/2013) | 0.01 | 77.03 | 0.77 |
| MAQ-006C | h | Martillo Hid. 1500-2000 kg, s/MO (maquinaria; 26/07/2013) | 0.01 | 6.18 | 0.06 |
| MAQ-001A | h | Camión grúa- pluma corto (maquinaria; 11/11/2020) | 0.05 | 26.27 | 1.31 |
| MAQ-022 | h | Vibrador hormigón o Regla vibrante (maquinaria; 26/07/2013) | 0.05 | 14.54 | 0.73 |
| MAQ-010 | h | Camión bomba hormigonera (maquinaria; 14/07/2013) | 0.05 | 48.36 | 2.42 |
| MAQ-037PANT3A | h | Parada equipo pantalla pilotadora DN 150 (maquinaria; 19/02/2010) | 0.001 | 308.58 | 0.31 |
| MAQ-037PANT1A | Ud | Transporte equipo pantalla pilotadora DN 150 (maquinaria; 25/06/2013) | 0.001 | 5118.56 | 5.12 |
| MAQ-037PANT1B | Ud | Transporte y montaje de grúa pantalla pilotadora (maquinaria; 25/06/2013) | 0.001 | 1983.44 | 1.98 |
| MAQ-037PANT2A | m | perforacion pantalla DN 150mm incluso/lodos tixotrópicos (maquinaria; 04/10/2016) | 3 | 31.36 | 94.08 |
| MAQ-037PANT1C | Ud | Espesamiento lodos finales pantalla DN150 (maquinaria; 23/07/2013) | 0.001 | 2191.63 | 2.19 |
| MAT4MORT150 | m³ | Mortero M-150 micropilote (material; 25/06/2013) | 0.25 | 31.54 | 7.89 |
| OTRO-CANON1 | m³ | Canon vertido+clasif.residuos+RCD (excav o demolic) | 0.2 | 2.69 | 0.54 |
|  |  | Total |  |  | 120.16 |

**P1MT15-150B** m Micropilote DN 150 HA-30 Vaina 125/6 p.p. puntales+viga riostra (19/02/2010)
0 m × 84.58 (89.65 con costes indirectos) = 0.00
Micropilote DN150 mm con vaina metálica de acero S275 JR 125.6mm de diámetro y 6mm de espesor lechada de cemento CEM I 42,5N y HA30, con una relación agua/cemento de 0,4 dosificada en peso, vertida por el interior de la armadura mediante sistema de inyección única global (IU)., reperforando sobre pantalla de mortero, ejecutado con entubación perdida o recuperable, para cualquier profundidad, Incluido:
-Replanteo de trabajos.
-Preparación de plataforma de trabajo y material de plataforma de trabajo horizontal para establecimiento de maquinaria.
-Muros guía de hormigón armado de 0,70x0,50 mts. y posterior demolición del mismo con transporte a vertedero de los restos, evacuación a vertedero de la excavación.
-Pérdidas de lchada y, mortero y hormigón.
-Demolición de protuberancias, descabezado de pilotes y p.p. preparación de conexion viga de atado.
-Partida de transporte y montaje inicial y medios auxiliares.
-Partida para transporte y montaje inicial de grúa auxiliar.
-Partida de espesamiento de lodos finales con transporte a vertedero.
-Perforación o reperforación de pilotes incluyendo el consumo de lodos.
-Desmontaje, retirada de maquinaria y limpieza final. Incluida demolición de muros guía.
-Transporte de sobrantes a vertedero autorizado, incluso canon de vertido, limpieza y operaciones de demobiliación.
-Puntales y perfil risotra
Unidad totalmente terminada medida linealmente sobre eje por la profundidad realmente ejecutada.

| Código | Ud | Descripción | Rendimiento | Precio | Importe |
|---|---|---|---|---|---|
| MAO-007 | h | Peón general | 0.2 | 16.6 | 3.32 |
| MAO-004C | h | Oficial 1ª O. Civil | 0.1 | 17.53 | 1.75 |
| MAQ-002A2 | h | Retroexcavadora ruedas hidráulica 71/100 CV | 0.05 | 31.53 | 1.58 |
| MAQ-004A4 | h | Camión basculante 4x4 18 t. | 0.05 | 36.34 | 1.82 |
| MAQ-001D | h | Grúa telescópica autopropulsada. 25 t. | 0.01 | 77.03 | 0.77 |
| MAQ-006C | h | Martillo Hid. 1500-2000 kg, s/MO | 0.01 | 6.18 | 0.06 |
| MAQ-001A | h | Camión grúa- pluma corto | 0.12 | 26.27 | 3.15 |
| MAQ-022 | h | Vibrador hormigón o Regla vibrante | 0.1 | 14.54 | 1.45 |
| MAQ-010 | h | Camión bomba hormigonera | 0.1 | 48.36 | 4.84 |
| MAQ-037PANT3A | h | Parada equipo pantalla pilotadora DN 150 | 0.001 | 308.58 | 0.31 |
| MAQ-037PANT1A | Ud | Transporte equipo pantalla pilotadora DN 150 | 0.001 | 5118.56 | 5.12 |
| MAQ-037PANT1B | Ud | Transporte y montaje de grúa pantalla pilotadora | 0.001 | 1983.44 | 1.98 |
| MAQ-037PANT2A | m | perforacion pantalla DN 150mm incluso/lodos tixotrópicos | 0.7 | 31.36 | 21.95 |
| MAQ-037PANT1C | Ud | Espesamiento lodos finales pantalla DN150 | 0.001 | 2191.63 | 2.19 |
| MAT4HORHA30F | m³ | Hormigón HA 30/F/12/IV+Qb a pie de obra (material; 08/10/2013) | 0.02 | 70.34 | 1.41 |
| MAT4MORT150 | m³ | Mortero M-150 micropilote | 0.05 | 31.54 | 1.58 |
| MAT4ACER-04 | kg | Acero laminado S 275JR | 25 | 1.25 | 31.25 |
| OTRO-CANON1 | m³ | Canon vertido+clasif.residuos+RCD (excav o demolic) | 0.02 | 2.69 | 0.05 |
|  |  | Total |  |  | 84.58 |

**P1MT09** m² Tablestacado recuperable o perdido cualquier profundidad (08/02/2008)
0 m² × 79.23 (83.98 con costes indirectos) = 0.00
Tablestacado recuperable o perdido de cualquier profundidad mediante paneles ESTANCOS con cámara de chapa de acero en cajón, tablestacas de chapa y codales extensibles metálicos, celosía y perfiles de arrioestre, incluido desplazamiento de equipo a obra, trabajos preparatorios de plataforma, operaciones de hincado y vibrado, reperforaciones necesarias, estructura soporte, puntales-cercha y perfiles de arrioestre, anclajes de sostenimiento de 50 tn y 20 m de longitud en diferentes fases según anejo de cálculo, inyecciones, barras y tendones, perfilería metálica de sostenimiento (hasta 3 escalones de anclajes) y acodalamiento para cualquier profundidad, operaciones de retirada y medios auxiliares. Unidad totalmente ejecutada.

| Código | Ud | Descripción | Rendimiento | Precio | Importe |
|---|---|---|---|---|---|
| MAO-002 | h | Encargado general | 0.002 | 20.46 | 0.04 |
| MAO-007 | h | Peón general | 0.05 | 16.6 | 0.83 |
| MAQ-002A3 | h | Retroexcavadora de orugas hidráulica 101/130 cv | 0.05 | 44.28 | 2.21 |
| MAQ-004A2 | h | Camión basculante 4x4 14 t. | 0.015 | 24.02 | 0.36 |
| MAQ-013A | h | Motobomba 0/30 CV, c/MO | 0.02 | 6.88 | 0.14 |
| MAQ-001C | h | Camión grúa 20 Tm. | 0.4 | 35.61 | 14.24 |
| MAQ-035ANCL2 | h | Bomba inyección y gato de tesado (maquinaria; 08/02/2008) | 0.3 | 2.48 | 0.74 |
| MAT1M13ET010 | m² | Tablestaca acero AZ50 o similar incluso p.p. puntales y acodalam | 1 | 7.9 | 7.90 |
| MAT4ACER-04 | kg | Acero laminado S 275JR | 1.5 | 1.25 | 1.88 |
| MAT4ANCL0 | Ud | Transporte y retirada de material, medios aux y otros (material; 28/05/2020) | 0.001 | 16129.72 | 16.13 |
| MAT4ANCL1 | ud | Ancl.activ. 3 cordones D=0.6 50 t+ inyección bulbo microcemento (material; 01/05/2020) | 0.04 | 62.73 | 2.51 |
| MAT4ANCL2 | m² | Extracción de trablestacas (material; 01/05/2020) | 1 | 10.75 | 10.75 |
| MAT4ANCL3 | m² | Hincado tablestacas (material; 11/11/2020) | 1 | 15.5 | 15.50 |
| MAT4ACNL5 | m² | Arriostre con estructura metálica tablestaca (material; 04/10/2016) | 1 | 2.69 | 2.69 |
| %TABLEST01 | % | Obra civil preparación plataforma, accesos, etc hinca (11/11/2020) | 4 % | 75.92 | 3.04 |
| OTRO-CANON1 | m³ | Canon vertido+clasif.residuos+RCD (excav o demolic) | 0.1 | 2.69 | 0.27 |
|  |  | Total |  |  | 79.23 |

**P1MT04G** m³ Rellenos localizado con encachado roca mejora terreno (19/10/2010)
640 m³ × 4.62 (4.9 con costes indirectos) = 3136.00
Relleno localizado para mejora de la capacidad portante del terreno a base de bolos y bloque roca tamaño mínimo 200 mm procedente de préstamo y/o cantera, extendido, riego a humedad óptima, compactación y perfìlado de rasantes, por capas de espesor máxima de 25 cm, hasta un asiento residual de 1 mm, incluido el material granular de relleno de huecos, herramientas y medios auxiliares. Unidad totalmente terminada.

| Código | Ud | Descripción | Rendimiento | Precio | Importe |
|---|---|---|---|---|---|
| MAO-002 | h | Encargado general | 0.002 | 20.46 | 0.04 |
| MAO-007 | h | Peón general | 0.01 | 16.6 | 0.17 |
| MAQ-003A4 | h | Pala cargadora oruga 100/131 CV (maquinaria; 13/04/2020) | 0.045 | 44.28 | 1.99 |
| MAQ-005A3 | h | Camión cisterna 10.000l (maquinaria; 13/04/2020) | 0.003 | 29.27 | 0.09 |
| MAQ-007A1 | h | Compactador rulo vibrante autoprop. tandem 8t-10t (maquinaria; 13/04/2020) | 0.012 | 36.13 | 0.43 |
| MATAGUA | m³ | Agua (material; 15/06/2017) | 0.08 | 0.71 | 0.06 |
| MAT1SUELO-6 | m³ | Suelo bolo-roca incl. tte. a obra (material; 19/10/2010) | 1 | 1.84 | 1.84 |
|  |  | Total |  |  | 4.62 |

| Medición | Uds. | Largo | Parcial |
|---|---|---|---|
| s/ med | 1 | 640 | 640.00 |
| Total |  |  | 640 |

**P1MT04F** m³ Construcción cama de arena en tuberías (06/04/2011)
2145 m³ × 13.33 (14.13 con costes indirectos) = 30308.85
Cama de arena silícea para apoyo de tubería , extendido, riego por inundación a humedad óptima, compactación y perfìlado de rasantes, por capas de espesor máximo 15 cm, densidad máxima exigida del 95% del Ensayo Proctor Modificado, herramientas y medios auxiliares. Unidad totalmente terminada.

| Código | Ud | Descripción | Rendimiento | Precio | Importe |
|---|---|---|---|---|---|
| MAO-001 | h | Cuadrilla "A" | 0.035 | 42 | 1.47 |
| MAQ-002A1 | h | Retroexcavadora ruedas hidráulica 51/70 cv (maquinaria; 06/04/2011) | 0.02 | 29.27 | 0.59 |
| MAT1SUELO-5 | m³ | Arena silícea (material; 15/06/2017) | 1 | 11.27 | 11.27 |
|  |  | Total |  |  | 13.33 |

| Medición | Uds. | Largo | Parcial |
|---|---|---|---|
| s/ med | 1 | 2145 | 2145.00 |
| Total |  |  | 2145 |

**P1MT04F2** m³ Relleno con arena (06/04/2011)
0 m³ × 13.33 (14.13 con costes indirectos) = 0.00
Relleno arena silícea, extendido, riego por inundación a humedad óptima, compactación y perfìlado de rasantes, por capas de espesor máximo 15 cm, densidad máxima exigida del 95% del Ensayo Proctor Modificado, herramientas y medios auxiliares. Unidad totalmente terminada.

| Código | Ud | Descripción | Rendimiento | Precio | Importe |
|---|---|---|---|---|---|
| MAO-001 | h | Cuadrilla "A" | 0.035 | 42 | 1.47 |
| MAQ-002A1 | h | Retroexcavadora ruedas hidráulica 51/70 cv | 0.02 | 29.27 | 0.59 |
| MAT1SUELO-5 | m³ | Arena silícea | 1 | 11.27 | 11.27 |
|  |  | Total |  |  | 13.33 |

**P1MT04A** m³ Rellenos localizado con suelos proc. préstamo selec. 33 mm 95%PN (15/06/2017)
4964 m³ × 5.06 (5.36 con costes indirectos) = 26607.04
Relleno localizado de suelo seleccionado procedente de préstamo tamaño máximo 33mm, extendido, riego a humedad óptima, compactación y perfìlado de rasantes, por capas de espesor máximo de 25 cm, densidad mínima exigida del 95% del Ensayo Proctor Normal, herramientas y medios auxiliares. Unidad totalmente terminada.

| Código | Ud | Descripción | Rendimiento | Precio | Importe |
|---|---|---|---|---|---|
| MAO-002 | h | Encargado general | 0.002 | 20.46 | 0.04 |
| MAO-007 | h | Peón general | 0.01 | 16.6 | 0.17 |
| MAQ-003A4 | h | Pala cargadora oruga 100/131 CV | 0.03 | 44.28 | 1.33 |
| MAQ-005A3 | h | Camión cisterna 10.000l | 0.035 | 29.27 | 1.02 |
| MAQ-007A1 | h | Compactador rulo vibrante autoprop. tandem 8t-10t | 0.012 | 36.13 | 0.43 |
| MATAGUA | m³ | Agua | 0.08 | 0.71 | 0.06 |
| MAT1SUELO-1 | m³ | Suelo seleccionado s/ PG3 incl. tte. a obra (material; 29/06/2017) | 1 | 2.01 | 2.01 |
|  |  | Total |  |  | 5.06 |

| Medición | Uds. | Largo | Parcial |
|---|---|---|---|
| s/ med | 1 | 4964 | 4964.00 |
| Total |  |  | 4964 |

**P1MT04B** m³ Rellenos localizado con suelos proc. excav 150 mm 95%PN (15/06/2017)
3903.75 m³ × 2.99 (3.17 con costes indirectos) = 12374.89
Relleno localizado de suelo adecuado procedente de excavación tamaño máximo 150 mm, incluso cribado y machacado para selección del material incluyendo la eliminación de tamaños máximos, extendido, riego a humedad óptima, compactación y perfìlado de rasantes, por capas de espesor máximo de 25 cm, densidad mínima exigida del 95% del Ensayo Proctor Normal, herramientas y medios auxiliares. Unidad totalmente terminada.

| Código | Ud | Descripción | Rendimiento | Precio | Importe |
|---|---|---|---|---|---|
| MAO-002 | h | Encargado general | 0.001 | 20.46 | 0.02 |
| MAO-007 | h | Peón general | 0.01 | 16.6 | 0.17 |
| MAQ-003A4 | h | Pala cargadora oruga 100/131 CV | 0.04 | 44.28 | 1.77 |
| MAQ-005A3 | h | Camión cisterna 10.000l | 0.02 | 29.27 | 0.59 |
| MAQ-007A1 | h | Compactador rulo vibrante autoprop. tandem 8t-10t | 0.012 | 36.13 | 0.43 |
| MATAGUA | m³ | Agua | 0.01 | 0.71 | 0.01 |
|  |  | Total |  |  | 2.99 |

| Medición | Uds. | Largo | Ancho | Alto | Parcial |
|---|---|---|---|---|---|
| s/ med | 0.2 | 17740 |  |  | 3548.00 |
| Se asume 20% s/ clasificación del terreno |  |  |  |  |  |
| informe geotécnico |  |  |  |  |  |
| Excav. recinto tablestacas s/ sección hincas |  |  |  |  |  |
|  | 1 | 20 | 5 | 2.2 | 220.00 |
|  | 1 | 5 | 5 | 5.43 | 135.75 |
| Total |  |  |  |  | 3903.75 |

**P1MT04C** m³ Rellenos localizado con suelos proc. préstamo 150 mm 95%PN (15/06/2017)
14192 m³ × 4.29 (4.55 con costes indirectos) = 64573.60
Relleno localizado de suelo adecuado procedente de préstamo tamaño máximo 150 mm, incluso cribado y machacado para selección del material incluyendo la eliminación de tamaños máximos, extendido, riego a humedad óptima, compactación y perfìlado de rasantes, por capas de espesor máximo de 25 cm, densidad mínima exigida del 95% del Ensayo Proctor Normal, herramientas y medios auxiliares. Unidad totalmente terminada.

| Código | Ud | Descripción | Rendimiento | Precio | Importe |
|---|---|---|---|---|---|
| MAO-002 | h | Encargado general | 0.001 | 20.46 | 0.02 |
| MAO-007 | h | Peón general | 0.01 | 16.6 | 0.17 |
| MAQ-003A4 | h | Pala cargadora oruga 100/131 CV | 0.04 | 44.28 | 1.77 |
| MAQ-005A3 | h | Camión cisterna 10.000l | 0.02 | 29.27 | 0.59 |
| MAQ-007A1 | h | Compactador rulo vibrante autoprop. tandem 8t-10t | 0.012 | 36.13 | 0.43 |
| MAT1SUELO-4 | m³ | Suelo adecuado s/ PG3 incl. tte. a obra (material; 15/06/2017) | 1 | 1.3 | 1.30 |
| MATAGUA | m³ | Agua | 0.01 | 0.71 | 0.01 |
|  |  | Total |  |  | 4.29 |

| Medición | Uds. | Largo | Parcial |
|---|---|---|---|
| s/ med | 0.8 | 17740 | 14192.00 |
| Total |  |  | 14192 |

**P1MT04E** m³ Rellenos localizado con garbancillo 5/15 (15/06/2017)
0 m³ × 9.66 (10.24 con costes indirectos) = 0.00
Relleno localizado de garbancillo 5/15 procedente de machaqueo y libre de finos, extendido de forma manual en zanjas y bajo tuberías, compactación por inundación y perfìlado de rasantes, por capas de espesor máximo de 25 cm, herramientas y medios auxiliares. Unidad totalmente terminada.

| Código | Ud | Descripción | Rendimiento | Precio | Importe |
|---|---|---|---|---|---|
| MAO-002 | h | Encargado general | 0.002 | 20.46 | 0.04 |
| MAO-007 | h | Peón general | 0.01 | 16.6 | 0.17 |
| MAQ-003A4 | h | Pala cargadora oruga 100/131 CV | 0.06 | 44.28 | 2.66 |
| MAQ-005A3 | h | Camión cisterna 10.000l | 0.02 | 29.27 | 0.59 |
| MAQ-007A1 | h | Compactador rulo vibrante autoprop. tandem 8t-10t | 0.012 | 36.13 | 0.43 |
| MATAGUA | m³ | Agua | 0.08 | 0.71 | 0.06 |
| MAT1SUELO-7 | m³ | Garbancillo 5-15 (material; 15/06/2017) | 1 | 5.71 | 5.71 |
|  |  | Total |  |  | 9.66 |

**P1MT04D** m³ Rellenos localizado con material filtrante 40/80 95%PN (10/11/2010)
0 m³ × 11.03 (11.69 con costes indirectos) = 0.00
Relleno localizado de material filtrante (grava 40-80) procedente de préstamo, extendido, riego por inundación a humedad óptima, compactación y perfìlado de rasantes, por capas de espesor máximo de 25 cm, densidad mínima exigida del 95% del Ensayo Proctor Normal, herramientas y medios auxiliares. Unidad totalmente terminada.

| Código | Ud | Descripción | Rendimiento | Precio | Importe |
|---|---|---|---|---|---|
| MAO-002 | h | Encargado general | 0.002 | 20.46 | 0.04 |
| MAO-007 | h | Peón general | 0.01 | 16.6 | 0.17 |
| MAQ-003A4 | h | Pala cargadora oruga 100/131 CV | 0.06 | 44.28 | 2.66 |
| MAQ-005A3 | h | Camión cisterna 10.000l | 0.035 | 29.27 | 1.02 |
| MAQ-007A1 | h | Compactador rulo vibrante autoprop. tandem 8t-10t | 0.012 | 36.13 | 0.43 |
| MATAGUA | m³ | Agua | 0.08 | 0.71 | 0.06 |
| MAT1SUELO-2 | m³ | Material filtrante drenaje- grava 40-80 en obra (material; 10/11/2010) | 1 | 6.65 | 6.65 |
|  |  | Total |  |  | 11.03 |

**P1MT05A** m³ Formación de terraplén suelo adecuado préstamo 95% PN (06/04/2011)
0 m³ × 3.59 (3.81 con costes indirectos) = 0.00
Terraplenado con suelo adecuado procedente de préstamo s/ PG3, extendido en tongadas de 30 cm, incl. extendido, compactación 95% del Ensayo Proctor Normal y humectación, y transporte desde cualquier distancia, hasta su terminación, acabado y refinado de taludes incluso cribado o machaqueo si fuera necesario.Medido sobre perfil.

| Código | Ud | Descripción | Rendimiento | Precio | Importe |
|---|---|---|---|---|---|
| MAO-002 | h | Encargado general | 0.01 | 20.46 | 0.20 |
| MAO-007 | h | Peón general | 0.01 | 16.6 | 0.17 |
| MAQ-003A3 | h | Pala cargadora oruga 71/100 CV | 0.01 | 34.52 | 0.35 |
| MAQ-004A2 | h | Camión basculante 4x4 14 t. | 0.01 | 24.02 | 0.24 |
| MAQ-007A2 | h | Compactador rulo vibrante autoprop. tandem 10t-12t (maquinaria; 14/04/2011) | 0.01 | 49.63 | 0.50 |
| MAQ-009 | h | Motoniveladora 101/130 CV (maquinaria; 13/07/2013) | 0.025 | 32.69 | 0.82 |
| MATAGUA | m³ | Agua | 0.01 | 0.71 | 0.01 |
| MAT1SUELO-4 | m³ | Suelo adecuado s/ PG3 incl. tte. a obra | 1 | 1.3 | 1.30 |
|  |  | Total |  |  | 3.59 |

**P1MT05C** m³ Formación de terraplén procedente de excavación 95% PN (06/04/2011)
0 m³ × 1.54 (1.63 con costes indirectos) = 0.00
Terraplenado procedente de la propia excavación con suelo adecuado, extendido en tongadas de 30 cm, incl. extendido, compactación 95% del Ensayo Proctor Normal y humectación, y transporte desde cualquier distancia, hasta su terminación, acabado y refinado de taludes incluso cribado o machaqueo si fuera necesario. Medido sobre perfil.

| Código | Ud | Descripción | Rendimiento | Precio | Importe |
|---|---|---|---|---|---|
| MAO-002 | h | Encargado general | 0.005 | 20.46 | 0.10 |
| MAO-007 | h | Peón general | 0.015 | 16.6 | 0.25 |
| MAQ-003A3 | h | Pala cargadora oruga 71/100 CV | 0.01 | 34.52 | 0.35 |
| MAQ-007A2 | h | Compactador rulo vibrante autoprop. tandem 10t-12t | 0.01 | 49.63 | 0.50 |
| MAQ-009 | h | Motoniveladora 101/130 CV | 0.01 | 32.69 | 0.33 |
| MATAGUA | m³ | Agua | 0.01 | 0.71 | 0.01 |
|  |  | Total |  |  | 1.54 |

**P1MT05B** m³ Formación de terraplén procedente de préstamos suelo selec.95%PN (06/04/2011)
0 m³ × 4.3 (4.56 con costes indirectos) = 0.00
Terraplenado procedente de préstamos con suelo seleccionado, extendido en tongadas de 30 cm, incl. extendido, compactación 95% del Ensayo Proctor Normal y humectación, y transporte desde cualquier distancia, hasta su terminación,acabado y refinado de taludes, incluso cribado o machaqueo si fuera necesario. Medido sobre perfil.

| Código | Ud | Descripción | Rendimiento | Precio | Importe |
|---|---|---|---|---|---|
| MAO-002 | h | Encargado general | 0.01 | 20.46 | 0.20 |
| MAO-007 | h | Peón general | 0.01 | 16.6 | 0.17 |
| MAQ-003A3 | h | Pala cargadora oruga 71/100 CV | 0.01 | 34.52 | 0.35 |
| MAQ-004A2 | h | Camión basculante 4x4 14 t. | 0.01 | 24.02 | 0.24 |
| MAQ-007A2 | h | Compactador rulo vibrante autoprop. tandem 10t-12t | 0.01 | 49.63 | 0.50 |
| MAQ-009 | h | Motoniveladora 101/130 CV | 0.025 | 32.69 | 0.82 |
| MATAGUA | m³ | Agua | 0.01 | 0.71 | 0.01 |
| MAT1SUELO-1 | m³ | Suelo seleccionado s/ PG3 incl. tte. a obra | 1 | 2.01 | 2.01 |
|  |  | Total |  |  | 4.3 |

**P4HG-002F** m³ Hormigón HNE-150 y/o ciclópeo cruces arroyo (27/06/2013)
67 m³ × 31.13 (33 con costes indirectos) = 2211.00
Hormigón de limpieza HNE-150 y/o ciclópeo, puesto en obra en capa de limpieza, con p.p. de mermas y cargas incompletas, colocación, bombeo, vibrado, curado y demás operaciones para su correcta terminación. p.p. de encofrado. Según EHE-08. Unidad totalmente terminada.

| Código | Ud | Descripción | Rendimiento | Precio | Importe |
|---|---|---|---|---|---|
| MAO-004C | h | Oficial 1ª O. Civil | 0.002 | 17.53 | 0.04 |
| MAO-007 | h | Peón general | 0.02 | 16.6 | 0.33 |
| MAQ-010 | h | Camión bomba hormigonera | 0.02 | 48.36 | 0.97 |
| MAQ-022 | h | Vibrador hormigón o Regla vibrante | 0.01 | 14.54 | 0.15 |
| MAT4HOR-005 | l | Líquido de curado (material; 27/06/2013) | 0.2 | 2.68 | 0.54 |
| MAT4HORHM15B | m³ | Hormigón HNE-150 a pie obra- H-ciclópeo (material; 19/06/2017) | 1 | 29.1 | 29.10 |
|  |  | Total |  |  | 31.13 |

Relación comercial: 0.3435385188658, 003, 0.0557138220764

| Medición | Uds. | Largo | Parcial |
|---|---|---|---|
| s/ med | 1 | 67 | 67.00 |
| Total |  |  | 67 |

**P4HG-002B** m³ Hormigón HM-20/B/20/IIa Elementos horizontales y verticales (27/06/2013)
0 m³ × 55.85 (59.2 con costes indirectos) = 0.00
Hormigón en masa HM-20/B/20/IIa, puesto en obra en rellenos de tubo, limpieza, cuñas y otros elementos estructurales incluido suministro de aditivos para puesta en obra, con p.p. de mermas y cargas incompletas, colocación , bombeo, vibrado, curado y demás operaciones para su correcta terminación. Según EHE-08.Unidad totalmente terminada.

| Código | Ud | Descripción | Rendimiento | Precio | Importe |
|---|---|---|---|---|---|
| MAO-007 | h | Peón general | 0.02 | 16.6 | 0.33 |
| MAO-004C | h | Oficial 1ª O. Civil | 0.05 | 17.53 | 0.88 |
| MAQ-010 | h | Camión bomba hormigonera | 0.1 | 48.36 | 4.84 |
| MAQ-022 | h | Vibrador hormigón o Regla vibrante | 0.1 | 14.54 | 1.45 |
| MAT4HOR-005 | l | Líquido de curado | 0.4 | 2.68 | 1.07 |
| MAT4HORHM20A1 | m³ | Hormigón HM-20/B/20/IIa a pie obra (material; 27/06/2017) | 1 | 47.28 | 47.28 |
|  |  | Total |  |  | 55.85 |

Relación comercial: 0.3435385188658, 003, 0.0557138220764

**P4HG-002C** m³ Hormigón HM-20/B/20/III y IV-Qb SR horizontales y verticales (27/06/2013)
780 m³ × 57.65 (61.11 con costes indirectos) = 47665.80
Hormigón en masa HM-20/B/20/III y IV Qb-SR, puesto en obra en rellenos de tubo, limpieza, cuñas y otros elementos estructurales, incluso suministro de aditivos para puesta en obra, con p.p. de mermas y cargas incompletas, colocación, bombeo, vibrado, curado y demás operaciones para su correcta terminación. Según EHE-08. Unidad totalmente terminada.

| Código | Ud | Descripción | Rendimiento | Precio | Importe |
|---|---|---|---|---|---|
| MAO-004C | h | Oficial 1ª O. Civil | 0.02 | 17.53 | 0.35 |
| MAO-007 | h | Peón general | 0.05 | 16.6 | 0.83 |
| MAQ-010 | h | Camión bomba hormigonera | 0.1 | 48.36 | 4.84 |
| MAQ-022 | h | Vibrador hormigón o Regla vibrante | 0.1 | 14.54 | 1.45 |
| MAT4HOR-005 | l | Líquido de curado | 0.4 | 2.68 | 1.07 |
| MAT4HORHM20C | m³ | Hormigón HM-20/B/20/IV-Qb SR a pie de obra (material; 29/06/2017) | 1 | 49.11 | 49.11 |
|  |  | Total |  |  | 57.65 |

Relación comercial: 0.3435385188658, 003, 0.0557138220764

| Medición | Uds. | Largo | Parcial |
|---|---|---|---|
| Rellenos losas bajo pavimento o refuerzos en servicios | 1 | 780 | 780.00 |
| Total |  |  | 780 |

**P1MT08ESC150** m³ Escollera 150 Kg careada (28/09/2010)
1.5 m³ × 14.57 (15.44 con costes indirectos) = 23.16
Escollera de peso mínimo 150 kg hormigonada con HM-20/20/IIa-Qb y penetración según PPTP. Colocada en solera y alzados, según planos incluido suministro, transporte de préstamo, preparación de la superficie de apoyo, extendido, recebado y rasanteado, unidad totalmente terminada, y medido sobre perfil, incluido operaciones de voladura, permisos y tasas, canon de extracción y mejora ambiental de préstamos si fuera necesaria.

| Código | Ud | Descripción | Rendimiento | Precio | Importe |
|---|---|---|---|---|---|
| MAO-007 | h | Peón general | 0.1 | 16.6 | 1.66 |
| MAQ-002A1 | h | Retroexcavadora ruedas hidráulica 51/70 cv | 0.1 | 29.27 | 2.93 |
| MAQ-004A1 | h | Camión basculante 4x4 12 t. (maquinaria; 28/09/2010) | 0.15 | 22.1 | 3.32 |
| MAT2ESC150 | t | Escollera de 150 kg (material; 11/11/2020) | 1.8 | 3.7 | 6.66 |
|  |  | Total |  |  | 14.57 |

Claves: protección, preparación, escollera, colocación, superficie, apoyo, terminación, manto, suministro

| Medición | Uds. | Largo | Ancho | Alto | Parcial |
|---|---|---|---|---|---|
| Varios s/ nec obra cruce cauces ** | 1 | 5 | 1 | 0.3 | 1.50 |
| Total |  |  |  |  | 1.5 |

**P1MT08ESC150H** m³ Escollera 150 Kg hormigonada con HM20 (28/09/2010)
0 m³ × 23.3 (24.7 con costes indirectos) = 0.00
Escollera de peso mínimo 150 kg hormigonada con HM-20/20/IIa-Qb y penetración según PPTP. Colocada en solera y alzados, según planos incluido suministro, transporte de préstamo, preparación de la superficie de apoyo, extendido, recebado y rasanteado, unidad totalmente terminada, y medido sobre perfil, incluido operaciones de voladura, permisos y tasas, canon de extracción y mejora ambiental de préstamos si fuera necesaria.

| Código | Ud | Descripción | Rendimiento | Precio | Importe |
|---|---|---|---|---|---|
| MAO-007 | h | Peón general | 0.1 | 16.6 | 1.66 |
| MAQ-002A1 | h | Retroexcavadora ruedas hidráulica 51/70 cv | 0.1 | 29.27 | 2.93 |
| MAQ-004A1 | h | Camión basculante 4x4 12 t. | 0.15 | 22.1 | 3.32 |
| MAT2ESC150 | t | Escollera de 150 kg | 1.8 | 3.7 | 6.66 |
| MAT4HORHM15A | m³ | Hormigón HL-150/P/20 a pie obra (material; 27/06/2017) | 0.2 | 43.66 | 8.73 |
|  |  | Total |  |  | 23.3 |

Claves: protección, preparación, escollera, colocación, superficie, apoyo, terminación, manto, suministro

**P1MT08ESC300** m³ Escollera 300 kg careada (28/09/2010)
257 m³ × 20.41 (21.63 con costes indirectos) = 5558.91
Escollera careada de peso mínimo 300 kg. Colocada en solera y alzados, según planos incluido suministro, transporte de préstamo, preparación de la superficie de apoyo, extendido, recebado y rasanteado, unidad totalmente terminada, y medido sobre perfil, incluido operaciones de voladura, permisos y tasas, canon de extracción y mejora ambiental de préstamos si fuera necesaria.

| Código | Ud | Descripción | Rendimiento | Precio | Importe |
|---|---|---|---|---|---|
| MAO-007 | h | Peón general | 0.2 | 16.6 | 3.32 |
| MAQ-002A1 | h | Retroexcavadora ruedas hidráulica 51/70 cv | 0.2 | 29.27 | 5.85 |
| MAQ-004A1 | h | Camión basculante 4x4 12 t. | 0.15 | 22.1 | 3.32 |
| MAT2ESC300 | t | Escollera de 300 kg (material; 11/11/2020) | 1.8 | 4.4 | 7.92 |
|  |  | Total |  |  | 20.41 |

Claves: protección, preparación, escollera, colocación, superficie, apoyo, terminación, manto, suministro

| Medición | Uds. | Largo | Parcial |
|---|---|---|---|
| s/ med** | 1 | 257 | 257.00 |
| Total |  |  | 257 |

**P1MT08ESC300H** m³ Escollera 300 Kg hormigonada con HM20 (28/09/2010)
0 m³ × 30.23 (32.04 con costes indirectos) = 0.00
Escollera de peso mínimo 300 kg hormigonada con HM-20/B/20/IV+Qb y penetración según PPTP. Colocada en solera y alzados, según planos incluido suministro, transporte de préstamo, preparación de la superficie de apoyo, extendido, recebado y rasanteado, unidad totalmente terminada, y medido sobre perfil, incluido operaciones de voladura, permisos y tasas, canon de extracción y mejora ambiental de préstamos si fuera necesaria.

| Código | Ud | Descripción | Rendimiento | Precio | Importe |
|---|---|---|---|---|---|
| MAO-007 | h | Peón general | 0.2 | 16.6 | 3.32 |
| MAQ-002A1 | h | Retroexcavadora ruedas hidráulica 51/70 cv | 0.2 | 29.27 | 5.85 |
| MAQ-004A1 | h | Camión basculante 4x4 12 t. | 0.15 | 22.1 | 3.32 |
| MAT2ESC300 | t | Escollera de 300 kg | 1.8 | 4.4 | 7.92 |
| MAT4HORHM20C | m³ | Hormigón HM-20/B/20/IV-Qb SR a pie de obra | 0.2 | 49.11 | 9.82 |
|  |  | Total |  |  | 30.23 |

Claves: protección, preparación, escollera, colocación, superficie, apoyo, terminación, manto, suministro

**P1MT08ESC500** m³ Escollera 500 kg careada (28/09/2010)
0 m³ × 25.66 (27.2 con costes indirectos) = 0.00
Escollera careada de peso mínimo 500 kg. Colocada en solera y alzados, según planos incluido suministro, transporte de préstamo, preparación de la superficie de apoyo, extendido, recebado y rasanteado, unidad totalmente terminada, y medido sobre perfil, incluido operaciones de voladura, permisos y tasas, canon de extracción y mejora ambiental de préstamos si fuera necesaria.

| Código | Ud | Descripción | Rendimiento | Precio | Importe |
|---|---|---|---|---|---|
| MAO-007 | h | Peón general | 0.2 | 16.6 | 3.32 |
| MAQ-002A1 | h | Retroexcavadora ruedas hidráulica 51/70 cv | 0.25 | 29.27 | 7.32 |
| MAQ-004A1 | h | Camión basculante 4x4 12 t. | 0.15 | 22.1 | 3.32 |
| MAT2ESC500 | t | Escollera de 500 kg (material; 11/11/2020) | 1.8 | 6.5 | 11.70 |
|  |  | Total |  |  | 25.66 |

Claves: protección, preparación, escollera, colocación, superficie, apoyo, terminación, manto, suministro

**P1MT08ESC500H** m³ Escollera 500 Kg hormigonada con HM20 (28/09/2010)
0 m³ × 34.01 (36.05 con costes indirectos) = 0.00
Escollera de peso mínimo 500 kg hormigonada con HM-20/B/20/IV+Qb y penetración según PPTP. Colocada en solera y alzados, según planos incluido suministro, transporte de préstamo, preparación de la superficie de apoyo, extendido, recebado y rasanteado, unidad totalmente terminada, y medido sobre perfil, incluido operaciones de voladura, permisos y tasas, canon de extracción y mejora ambiental de préstamos si fuera necesaria.

| Código | Ud | Descripción | Rendimiento | Precio | Importe |
|---|---|---|---|---|---|
| MAO-007 | h | Peón general | 0.2 | 16.6 | 3.32 |
| MAQ-002A1 | h | Retroexcavadora ruedas hidráulica 51/70 cv | 0.2 | 29.27 | 5.85 |
| MAQ-004A1 | h | Camión basculante 4x4 12 t. | 0.15 | 22.1 | 3.32 |
| MAT2ESC500 | t | Escollera de 500 kg | 1.8 | 6.5 | 11.70 |
| MAT4HORHM20C | m³ | Hormigón HM-20/B/20/IV-Qb SR a pie de obra | 0.2 | 49.11 | 9.82 |
|  |  | Total |  |  | 34.01 |

Claves: protección, preparación, escollera, colocación, superficie, apoyo, terminación, manto, suministro

**P1MT08GTX-002** m² Geotextil Geotesant-295gr/m2 (27/11/2009)
539.7 m² × 1.69 (1.79 con costes indirectos) = 966.06
Suministro y colocación de geotextil no tejido Geotesán NT-30 o similar, de 295 g/m2, a base de filamentos de polipropileno unidos mecánicamente por un proceso de agujeteado con posterior tratamiento térmico, 20,4/19,6 kN/m de resistencia a tracción, 61/66 % de deformación a rotura, 3,3 kN de resistencia CBR a perforación, 12 mm. de resistencia a perforación dinámica por cono, incluso medios auxiliares para su sujección provisional durante su colocación y p.p de solapes (mínimo 0,30m) entre paños y mermas. Unidad totalmente terminada.

| Código | Ud | Descripción | Rendimiento | Precio | Importe |
|---|---|---|---|---|---|
| MAO-007 | h | Peón general | 0.02 | 16.6 | 0.33 |
| MAQ-002A1 | h | Retroexcavadora ruedas hidráulica 51/70 cv | 0.001 | 29.27 | 0.03 |
| MAT3GEOTEX1 | m² | Geotextil Geotesán NT-30 295g/m2 (material; 27/11/2009) | 1.2 | 1.11 | 1.33 |
|  |  | Total |  |  | 1.69 |

Claves: mecánico, filamento, base, tejido, geotextil, escollera, capa, colocación, unión, polipropileno, ejecución, superficie, suministro, perforación, cono, rotura, deformación, tracción, resistencia, térmico

| Medición | Uds. | Largo | Ancho | Parcial |
|---|---|---|---|---|
| Escollera e=0.5m | 1.05 | 257 | 2 | 539.70 |
| Superficie= escollera x2 |  |  |  |  |
| Total |  |  |  | 539.7 |

**P1MT08BASEZA1** m³ Zahorra artificial (13/07/2013)
0 m³ × 10.9 (11.55 con costes indirectos) = 0.00
Zahorra artificial procedente del machaqueo, mezclada, extendida y perfilada con extendedora, niveladora o pala cargadora de orugas, regada a la humedad óptima y compactada por tongadas hasta una densidad el 95% del Ensayo Proctor Modificado, incluido cajeo y reperfilado del camino y cunetas laterales. Unidad totalmente terminada.

| Código | Ud | Descripción | Rendimiento | Precio | Importe |
|---|---|---|---|---|---|
| MAO-002 | h | Encargado general | 0.002 | 20.46 | 0.04 |
| MAO-007 | h | Peón general | 0.02 | 16.6 | 0.33 |
| MAQ-005A3 | h | Camión cisterna 10.000l | 0.02 | 29.27 | 0.59 |
| MAQ-007A1 | h | Compactador rulo vibrante autoprop. tandem 8t-10t | 0.02 | 36.13 | 0.72 |
| MAQ-003A4 | h | Pala cargadora oruga 100/131 CV | 0.001 | 44.28 | 0.04 |
| MAQ-009 | h | Motoniveladora 101/130 CV | 0.02 | 32.69 | 0.65 |
| MATAGUA | m³ | Agua | 0.01 | 0.71 | 0.01 |
| MAT2OCQ0105 | m³ | Zahorra artificial tipo ZA-1 (material; 13/07/2013) | 1 | 8.52 | 8.52 |
|  |  | Total |  |  | 10.9 |

**P1MT08BASEZA2** m² Escarificado camino +30%Zahorra artificial (08/02/2008)
0 m² × 1.86 (1.97 con costes indirectos) = 0.00
Escarificado de camino existente, oreo del mismo, aportación de humedad, extendido con aportación de 30% de espesor de zahorra artificial procedente del machaqueo extendida y perfilada con pala cargadora de orugas, extendedora niveladora, regada a la humedad óptima y compactada por tongadas hasta una densidad el 95% del Ensayo Proctor Modificado, incluido cajeo y reperfilado del camino y formación de cunetas laterales. Unidad totalmente terminada.

| Código | Ud | Descripción | Rendimiento | Precio | Importe |
|---|---|---|---|---|---|
| MAO-002 | h | Encargado general | 0.001 | 20.46 | 0.02 |
| MAO-007 | h | Peón general | 0.01 | 16.6 | 0.17 |
| MAQ-005A3 | h | Camión cisterna 10.000l | 0.01 | 29.27 | 0.29 |
| MAQ-007A1 | h | Compactador rulo vibrante autoprop. tandem 8t-10t | 0.01 | 36.13 | 0.36 |
| MAQ-003A4 | h | Pala cargadora oruga 100/131 CV | 0.001 | 44.28 | 0.04 |
| MAQ-009 | h | Motoniveladora 101/130 CV | 0.005 | 32.69 | 0.16 |
| MAQ-014 | h | Equipo extend.base,sub-bases (maquinaria; 08/02/2008) | 0.001 | 31.53 | 0.03 |
| MATAGUA | m³ | Agua | 0.024 | 0.71 | 0.02 |
| MAT2OCQ0105 | m³ | Zahorra artificial tipo ZA-1 | 0.09 | 8.52 | 0.77 |
|  |  | Total |  |  | 1.86 |

##### A1.1.1.2 TUBERÍAS (LB) (24/10/2011)
Importe: 977508.67

**P5BANDA250** m Banda de señalización Ancho: 250 mm PVC (23/03/2017)
4584.55 m × 0.27 (0.29 con costes indirectos) = 1329.52
M de banda de señalización - Ancho: 250 mm - Material: PVC. Totalmente colocada

| Código | Ud | Descripción | Rendimiento | Precio | Importe |
|---|---|---|---|---|---|
| MAO-001 | h | Cuadrilla "A" | 0.001 | 42 | 0.04 |
| MATELECBAN250 | ud | Banda señalización 250 mm PVC (material; 26/06/2017) | 1 | 0.23 | 0.23 |
|  |  | Total |  |  | 0.27 |

Relación comercial: 1.05

| Medición | Uds. | Largo | Parcial |
|---|---|---|---|
| s/ med | 1 | 4704.66 | 4704.66 |
| Hincas | -1 | 120.11 | -120.11 |
| Total |  |  | 4584.55 |

**TUB.FD.100AS** m Tubería de FD DN100 saneam. FA40+pp piezas+J.Flex+(PUXi+ZnAl) (26/05/2017)
0 m × 28.16 (29.85 con costes indirectos) = 0.00
Tuberia de fundicion ductil de saneamiento de diametro nominal 100 mm con junta flexible automatica NBR clase PFA40 según norma EN-598, con revestimiento interior de poliuretano según NF EN 15655 (o equivalente resistente a ambientes agresivos y sulfhídrico), con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª (mano de obra; 28/05/2020) | 0.1 | 17.53 | 1.75 |
| MAO-007 | h | Peón general | 0.1 | 16.6 | 1.66 |
| MAQ-001B | h | Camión grúa 15 tn | 0.1 | 30 | 3.00 |
| MATTUBFS100C4 | m | Tub de FD san. Ø100 PH1 o sim. Rev int Poliuret o epoxi ceram (material; 17/06/2022) | 1 | 21.2 | 21.20 |
| % P.esp.fund1 | % | P.P. de piezas especiales, T, 30º,45º,90º,conos, reductoras, ... (26/05/2017) | 2 % | 27.61 | 0.55 |
|  |  | Total |  |  | 28.16 |

Relación comercial: 0.3262293702595

**TUB.FD.100CS** m Tubería de FD DN100 saneam. PFA40+acerroj+(PUXi+ZnAl) (26/05/2017)
0 m × 33.23 (35.22 con costes indirectos) = 0.00
Tuberia de fundicion ductil de saneamiento de diametro nominal 100 mm con junta embridada y acerrojada, clase PFA40 según norma EN-598, con revestimiento interior de poliuretano según NF EN 15655 (o equivalente resistente a ambientes agresivos y sulfhídrico), con recubrimiento exterior a base de capa de cinc - aluminio metálico enriquecido en cobre ZnAl 85-15 de masa superficial 400 g/m² recubierta de una capa de pintura acrílica-pvdc o resina sintética compatible con zinc (tapa-poros de espesor medio> 80 micras), y especificaciones s/ PPTP, EN598, EN15655, marcado CE . Incluyendo el material, piezas especiales, (uniones , codos, tes, reductoras, conos,..) de protección a corrosión similar al tubo,carga, transporte y distribucion en obra, instalacion en zanja y pruebas de funcionamiento segun pliego. unidad totalmente terminada y probada

| Código | Ud | Descripción | Rendimiento | Precio | Importe |
|---|---|---|---|---|---|
| MAO-004 | h | Oficial 1ª | 0.1 | 17.53 | 1.75 |
| MAO-007 | h | Peón general | 0.1 | 16.6 | 1.66 |
| MAQ-001B | h | Camión grúa 15 tn | 0.1 | 30 | 3.00 |
| MATTUBFS100C4 | m | Tub de FD san. Ø100 PH1 o sim. Rev int Poliuret o epoxi ceram | 1 | 21.2 | 21.20 |
| % P.esp.fund2 | % | P.P. tub. FD accerojada (04/12/2020) | 18 % | 27.61 | 4.97 |
| % P.esp.fund1 | % | P.P. de piezas especiales, T, 30º,45º,90º,conos, reductoras, ... | 2 % | 32.58 | 0.65 |
|  |  | Total |  |  | 33.23 |

Relación comercial: 0.3262293702595

**TUB.FD.150AS** m Tubería de FD DN150 saneam. FA40+pp piezas+J.Flex+(PUXi+ZnAl) (26/05/2017)
0 m × 48.43 (51.34 con costes indirectos) = 0.00
Tuberia de fundicion ductil de saneamiento de diametro nominal 150 mm con junta flexible automatica NBR, clase PFA40 según norma EN-598, con revestimiento interior de poliuretano según NF EN 15655 (o equivalente resistente a ambientes agresivos y sulfhídrico), con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.01 | 17.53 | 0.18 |
| MAO-007 | h | Peón general | 0.1 | 16.6 | 1.66 |
| MAQ-001B | h | Camión grúa 15 tn | 0.1 | 30 | 3.00 |
| MATTUBFS150C4 | m | Tub de FD san. Ø150 PH1 o sim. Rev int Poliuret o epoxi ceram. (material; 17/06/2022) | 1 | 42.64 | 42.64 |
| % P.esp.fund1 | % | P.P. de piezas especiales, T, 30º,45º,90º,conos, reductoras, ... | 2 % | 47.48 | 0.95 |
|  |  | Total |  |  | 48.43 |

Relación comercial: 0.3262293702595

**TUB.FD.150CS** m Tubería de FD DN150 saneam. PFA40+pp piezas+acerroj+(PUXi+ZnAl) (26/05/2017)
0 m × 57.15 (60.58 con costes indirectos) = 0.00
Tuberia de fundicion ductil de saneamiento de diametro nominal 150 mm con junta embridada y acerrojada, clase PFA40 según norma EN-598, con revestimiento interior de poliuretano según NF EN 15655 (o equivalente resistente a ambientes agresivos y sulfhídrico), con recubrimiento exterior a base de capa de cinc - aluminio metálico enriquecido en cobre ZnAl 85-15 de masa superficial 400 g/m² recubierta de una capa de pintura acrílica-pvdc o resina sintética compatible con zinc (tapa-poros de espesor medio> 80 micras), y especificaciones s/ PPTP, EN598, EN15655, marcado CE . Incluyendo el material, piezas especiales, (uniones , codos, tes, reductoras, conos,..) de protección a corrosión similar al tubo,carga, transporte y distribucion en obra, instalacion en zanja y pruebas de funcionamiento segun pliego. unidad totalmente terminada y probada

| Código | Ud | Descripción | Rendimiento | Precio | Importe |
|---|---|---|---|---|---|
| MAO-004 | h | Oficial 1ª | 0.01 | 17.53 | 0.18 |
| MAO-007 | h | Peón general | 0.1 | 16.6 | 1.66 |
| MAQ-001B | h | Camión grúa 15 tn | 0.1 | 30 | 3.00 |
| MATTUBFS150C4 | m | Tub de FD san. Ø150 PH1 o sim. Rev int Poliuret o epoxi ceram. | 1 | 42.64 | 42.64 |
| % P.esp.fund2 | % | P.P. tub. FD accerojada | 18 % | 47.48 | 8.55 |
| % P.esp.fund1 | % | P.P. de piezas especiales, T, 30º,45º,90º,conos, reductoras, ... | 2 % | 56.03 | 1.12 |
|  |  | Total |  |  | 57.15 |

Relación comercial: 0.3262293702595

**TUB.FD.200AS** m Tubería de FD DN200 saneam. PFA40+pp piezas+J.Flex+(PUXi+ZnAl) (26/05/2017)
0 m × 56.92 (60.34 con costes indirectos) = 0.00
Tuberia de fundicion ductil de saneamiento de diametro nominal 200 mm con junta flexible automatica NBR, clase PFA40 según norma EN-598, con revestimiento interior de poliuretano según NF EN 15655 (o equivalente resistente a ambientes agresivos y sulfhídrico), con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.01 | 17.53 | 0.18 |
| MAO-007 | h | Peón general | 0.1 | 16.6 | 1.66 |
| MAQ-001B | h | Camión grúa 15 tn | 0.1 | 30 | 3.00 |
| MATTUBFS200C4 | m | Tub de FD san. Ø200 PH1 o sim. Rev int Poliuret o epoxi ceram. (material; 17/06/2022) | 1 | 50.96 | 50.96 |
| % P.esp.fund1 | % | P.P. de piezas especiales, T, 30º,45º,90º,conos, reductoras, ... | 2 % | 55.80 | 1.12 |
|  |  | Total |  |  | 56.92 |

Relación comercial: 0.3262293702595

**TUB.FD.200CS** m Tubería de FD DN200 saneam. PFA40+pp piezas+acerroj+(PUXi+ZnAl) (26/05/2017)
0 m × 69.05 (73.19 con costes indirectos) = 0.00
Tuberia de fundicion ductil de saneamiento de diametro nominal 200 mm con junta embridada y acerrojada, clase PFA40 según norma EN-598, con revestimiento interior de poliuretano según NF EN 15655 (o equivalente resistente a ambientes agresivos y sulfhídrico), con recubrimiento exterior a base de capa de cinc - aluminio metálico enriquecido en cobre ZnAl 85-15 de masa superficial 400 g/m² recubierta de una capa de pintura acrílica-pvdc o resina sintética compatible con zinc (tapa-poros de espesor medio> 80 micras), y especificaciones s/ PPTP, EN598, EN15655, marcado CE. Incluyendo el material, piezas especiales, (uniones , codos, tes, reductoras, conos,..) de protección a corrosión similar al tubo,carga, transporte y distribucion en obra, instalacion en zanja y pruebas de funcionamiento segun pliego. unidad totalmente terminada y probada

| Código | Ud | Descripción | Rendimiento | Precio | Importe |
|---|---|---|---|---|---|
| MAO-004 | h | Oficial 1ª | 0.1 | 17.53 | 1.75 |
| MAO-007 | h | Peón general | 0.1 | 16.6 | 1.66 |
| MAQ-001B | h | Camión grúa 15 tn | 0.1 | 30 | 3.00 |
| MATTUBFS200C4 | m | Tub de FD san. Ø200 PH1 o sim. Rev int Poliuret o epoxi ceram. | 1 | 50.96 | 50.96 |
| % P.esp.fund2 | % | P.P. tub. FD accerojada | 18 % | 57.37 | 10.33 |
| % P.esp.fund1 | % | P.P. de piezas especiales, T, 30º,45º,90º,conos, reductoras, ... | 2 % | 67.70 | 1.35 |
|  |  | Total |  |  | 69.05 |

Relación comercial: 0.3262293702595

**TUB.FD.250AS** m Tubería de FD DN250 saneam. PFA38+pp piezas+J.Flex+(PUXi+ZnAl) (26/05/2017)
0 m × 72.31 (76.65 con costes indirectos) = 0.00
Tuberia de fundicion ductil de saneamiento de diametro nominal 250 mm con junta flexible automatica NBR, clase PFA38 según norma EN-598, con revestimiento interior de poliuretano según NF EN 15655 (o equivalente resistente a ambientes agresivos y sulfhídrico), con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.1 | 17.53 | 1.75 |
| MAO-007 | h | Peón general | 0.1 | 16.6 | 1.66 |
| MAQ-001B | h | Camión grúa 15 tn | 0.1 | 30 | 3.00 |
| MATTUBFS250C4 | m | Tub de FD san. Ø250 PH1 o sim. Rev int Poliuret o epoxi ceram. (material; 17/06/2022) | 1 | 64.48 | 64.48 |
| % P.esp.fund1 | % | P.P. de piezas especiales, T, 30º,45º,90º,conos, reductoras, ... | 2 % | 70.89 | 1.42 |
|  |  | Total |  |  | 72.31 |

Relación comercial: 0.3262293702595

**TUB.FD.250BS** m Tubería de FD DN250 saneam. PFA38+pp piezas+J.Flex+(PUXi+PUXe) (26/05/2017)
0 m × 121.11 (128.38 con costes indirectos) = 0.00
Tuberia de fundicion ductil de saneamiento de diametro nominal 250 mm con junta flexible automática NBR, clase PFA28 según norma EN-598, con revestimiento interior de poliuretano según EN 15655 (o revestimientos especiales equivalente resistente a ambientes agresivos y sulfhídrico), y revestimiento exterior de poliuretano según norma EN 15655 (o revestimientos especiales equivalente para ambientes de resistividad menor a 5 ohm x m) y aplicación de epoxi de 300 ìm en el interior de la campana y extremo liso del tubo según norma EN14901, marcado CE. Incluyendo el material, piezas especiales, (uniones , codos, tés, reductoras, conos,..) de protección a corrosión similar al tubo, carga, transporte y distribución en obra, instalación en zanja y pruebas de funcionamiento según pliego. unidad totalmente terminada y probada, y aceptada por la Dirección de Obra.

| Código | Ud | Descripción | Rendimiento | Precio | Importe |
|---|---|---|---|---|---|
| MAO-004 | h | Oficial 1ª | 0.35 | 17.53 | 6.136 |
| MAO-007 | h | Peón general | 0.35 | 16.6 | 5.810 |
| MAQ-001B | h | Camión grúa 15 tn | 0.3 | 30 | 9.000 |
| MATTUBFS250C4 | m | Tub de FD san. Ø250 PH1 o sim. Rev int Poliuret o epoxi ceram. | 1 | 64.48 | 64.480 |
| %REV POLIURET | % | P.P. inclemeto rev. ext poliuretano o epoxi ceramico. en tub. FD (04/12/2020) | 39 % | 85.426 | 33.316 |
| % P.esp.fund1 | % | P.P. de piezas especiales, T, 30º,45º,90º,conos, reductoras, ... | 2 % | 118.742 | 2.375 |
|  |  | Total |  |  | 121.11 |

Relación comercial: 0.3262293702595

**TUB.FD.250CS** m Tubería de FD DN250 saneam. PFA38+pp piezas+acerroj+(PUXi+ZnAl) (26/05/2017)
0 m × 85.32 (90.44 con costes indirectos) = 0.00
Tuberia de fundicion ductil de saneamiento de diametro nominal 250 mm con junta embridada y acerrojada, clase PFA38 según norma EN-598, con revestimiento interior de poliuretano según NF EN 15655 (o equivalente resistente a ambientes agresivos y sulfhídrico), con recubrimiento exterior a base de capa de cinc - aluminio metálico enriquecido en cobre ZnAl 85-15 de masa superficial 400 g/m² recubierta de una capa de pintura acrílica-pvdc o resina sintética compatible con zinc (tapa-poros de espesor medio> 80 micras), y especificaciones s/ PPTP, EN598, EN15655, marcado CE . Incluyendo el material, piezas especiales, (uniones , codos, tes, reductoras, conos,..) de protección a corrosión similar al tubo,carga, transporte y distribucion en obra, instalacion en zanja y pruebas de funcionamiento segun pliego. unidad totalmente terminad

| Código | Ud | Descripción | Rendimiento | Precio | Importe |
|---|---|---|---|---|---|
| MAO-004 | h | Oficial 1ª | 0.1 | 17.53 | 1.75 |
| MAO-007 | h | Peón general | 0.1 | 16.6 | 1.66 |
| MAQ-001B | h | Camión grúa 15 tn | 0.1 | 30 | 3.00 |
| MATTUBFS250C4 | m | Tub de FD san. Ø250 PH1 o sim. Rev int Poliuret o epoxi ceram. | 1 | 64.48 | 64.48 |
| % P.esp.fund2 | % | P.P. tub. FD accerojada | 18 % | 70.89 | 12.76 |
| % P.esp.fund1 | % | P.P. de piezas especiales, T, 30º,45º,90º,conos, reductoras, ... | 2 % | 83.65 | 1.67 |
|  |  | Total |  |  | 85.32 |

Relación comercial: 0.3262293702595

**TUB.FD.300AS** m Tubería de FD DN300 saneam. PFA35+pp piezas+J.Flex+(PUXi+ZnAl) (26/05/2017)
0 m × 83.98 (89.02 con costes indirectos) = 0.00
Tuberia de fundicion ductil de saneamiento de diametro nominal 300 mm con junta flexible automatica NBR, clase PFA35 según norma EN-598, con revestimiento interior de poliuretano según NF EN 15655 (o equivalente resistente a ambientes agresivos y sulfhídrico), con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.1 | 17.53 | 1.75 |
| MAO-007 | h | Peón general | 0.1 | 16.6 | 1.66 |
| MAQ-001B | h | Camión grúa 15 tn | 0.1 | 30 | 3.00 |
| MATTUBFS300C4 | m | Tub de FD san. Ø300 PH1 o sim. Rev int Poliuret o epoxi ceram. (material; 17/06/2022) | 1 | 75.92 | 75.92 |
| % P.esp.fund1 | % | P.P. de piezas especiales, T, 30º,45º,90º,conos, reductoras, ... | 2 % | 82.33 | 1.65 |
|  |  | Total |  |  | 83.98 |

Relación comercial: 0.3262293702595

**TUB.FD.300BS** m Tubería de FD DN300 saneam. PFA35+pp piezas+J.Flex+(PUXi+PUXe) (26/05/2017)
0 m × 116.72 (123.72 con costes indirectos) = 0.00
Tuberia de fundicion ductil de saneamiento de diametro nominal 300 mm con junta flexible automática NBR, clase PFA28 según norma EN-598, con revestimiento interior de poliuretano según EN 15655 (o revestimientos especiales equivalente resistente a ambientes agresivos y sulfhídrico), y revestimiento exterior de poliuretano según norma EN 15655 (o revestimientos especiales equivalente para ambientes de resistividad menor a 5 ohm x m) y aplicación de epoxi de 300 ìm en el interior de la campana y extremo liso del tubo según norma EN14901, marcado CE. Incluyendo el material, piezas especiales, (uniones , codos, tés, reductoras, conos,..) de protección a corrosión similar al tubo, carga, transporte y distribución en obra, instalación en zanja y pruebas de funcionamiento según pliego. unidad totalmente terminada y probada, y aceptada por la Dirección de Obra.

| Código | Ud | Descripción | Rendimiento | Precio | Importe |
|---|---|---|---|---|---|
| MAO-004 | h | Oficial 1ª | 0.1 | 17.53 | 1.75 |
| MAO-007 | h | Peón general | 0.1 | 16.6 | 1.66 |
| MAQ-001B | h | Camión grúa 15 tn | 0.1 | 30 | 3.00 |
| MATTUBFS300C4 | m | Tub de FD san. Ø300 PH1 o sim. Rev int Poliuret o epoxi ceram. | 1 | 75.92 | 75.92 |
| %REV POLIURET | % | P.P. inclemeto rev. ext poliuretano o epoxi ceramico. en tub. FD | 39 % | 82.33 | 32.11 |
| % P.esp.fund1 | % | P.P. de piezas especiales, T, 30º,45º,90º,conos, reductoras, ... | 2 % | 114.44 | 2.29 |
|  |  | Total |  |  | 116.72 |

Relación comercial: 0.3262293702595

**TUB.FD.300CS** m Tubería de FD DN300 saneam PFA35+pp piezas+acerroj+(PUXi+ZnAl) (26/05/2017)
0 m × 99.08 (105.02 con costes indirectos) = 0.00
Tuberia de fundicion ductil de saneamiento de diametro nominal 300 mm con junta embridada y acerrojada, clase PFA35 según norma EN-598, con revestimiento interior de poliuretano según NF EN 15655 (o equivalente resistente a ambientes agresivos y sulfhídrico), con recubrimiento exterior a base de capa de cinc - aluminio metálico enriquecido en cobre ZnAl 85-15 de masa superficial 400 g/m² recubierta de una capa de pintura acrílica-pvdc o resina sintética compatible con zinc (tapa-poros de espesor medio> 80 micras), y especificaciones s/ PPTP, EN598, EN15655, marcado CE . Incluyendo el material, piezas especiales, (uniones , codos, tes, reductoras, conos,..) de protección a corrosión similar al tubo,carga, transporte y distribucion en obra, instalacion en zanja y pruebas de funcionamiento segun pliego. unidad totalmente terminada y probada

| Código | Ud | Descripción | Rendimiento | Precio | Importe |
|---|---|---|---|---|---|
| MAO-004 | h | Oficial 1ª | 0.1 | 17.53 | 1.75 |
| MAO-007 | h | Peón general | 0.1 | 16.6 | 1.66 |
| MAQ-001B | h | Camión grúa 15 tn | 0.1 | 30 | 3.00 |
| MATTUBFS300C4 | m | Tub de FD san. Ø300 PH1 o sim. Rev int Poliuret o epoxi ceram. | 1 | 75.92 | 75.92 |
| % P.esp.fund2 | % | P.P. tub. FD accerojada | 18 % | 82.33 | 14.82 |
| % P.esp.fund1 | % | P.P. de piezas especiales, T, 30º,45º,90º,conos, reductoras, ... | 2 % | 97.15 | 1.94 |
|  |  | Total |  |  | 99.08 |

Relación comercial: 0.3262293702595

**TUB.FD.350AS** m Tubería de FD DN350 saneam.PFA32+pp piezas+J.Flex+(PUXi+ZnAl) (26/05/2017)
0 m × 107.41 (113.85 con costes indirectos) = 0.00
Tuberia de fundicion ductil de saneamiento de diametro nominal 350 mm con junta flexible automatica NBR, clase PFA32 según norma EN-598, con revestimiento interior de poliuretano según NF EN 15655 (o equivalente resistente a ambientes agresivos y sulfhídrico), con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS350C4 | m | Tub de FD san. Ø350 PH1 o sim. Rev int Poliuret o epoxi ceram. (material; 17/06/2022) | 1 | 95.68 | 95.68 |
| % P.esp.fund1 | % | P.P. de piezas especiales, T, 30º,45º,90º,conos, reductoras, ... | 2 % | 105.30 | 2.11 |
|  |  | Total |  |  | 107.41 |

Relación comercial: 0.3262293702595

**TUB.FD.350BS** m Tubería de FD DN350 saneam. PFA32+pp piezas+J.Flex+(PUXi+PUXe) (26/05/2017)
0 m × 149.3 (158.26 con costes indirectos) = 0.00
Tuberia de fundicion ductil de saneamiento de diametro nominal 350 mm con junta flexible automática NBR, clase PFA28 según norma EN-598, con revestimiento interior de poliuretano según EN 15655 (o revestimientos especiales equivalente resistente a ambientes agresivos y sulfhídrico), y revestimiento exterior de poliuretano según norma EN 15655 (o revestimientos especiales equivalente para ambientes de resistividad menor a 5 ohm x m) y aplicación de epoxi de 300 ìm en el interior de la campana y extremo liso del tubo según norma EN14901, marcado CE. Incluyendo el material, piezas especiales, (uniones , codos, tés, reductoras, conos,..) de protección a corrosión similar al tubo, carga, transporte y distribución en obra, instalación en zanja y pruebas de funcionamiento según pliego. unidad totalmente terminada y probada, y aceptada por la Dirección de Obra.

| Código | Ud | Descripción | Rendimiento | Precio | Importe |
|---|---|---|---|---|---|
| MAO-004 | h | Oficial 1ª | 0.15 | 17.53 | 2.63 |
| MAO-007 | h | Peón general | 0.15 | 16.6 | 2.49 |
| MAQ-001B | h | Camión grúa 15 tn | 0.15 | 30 | 4.50 |
| MATTUBFS350C4 | m | Tub de FD san. Ø350 PH1 o sim. Rev int Poliuret o epoxi ceram. | 1 | 95.68 | 95.68 |
| %REV POLIURET | % | P.P. inclemeto rev. ext poliuretano o epoxi ceramico. en tub. FD | 39 % | 105.30 | 41.07 |
| % P.esp.fund1 | % | P.P. de piezas especiales, T, 30º,45º,90º,conos, reductoras, ... | 2 % | 146.37 | 2.93 |
|  |  | Total |  |  | 149.3 |

Relación comercial: 0.3262293702595

**TUB.FD.350CS** m Tubería de FD DN350 saneam. PFA32+pp piezas+acerroj+(PUXi+ZnAl) (26/05/2017)
0 m × 126.74 (134.34 con costes indirectos) = 0.00
Tuberia de fundicion ductil de saneamiento de diametro nominal 350 mm con junta embridada y acerrojada, clase PFA32 según norma EN-598, con revestimiento interior de poliuretano según NF EN 15655 (o equivalente resistente a ambientes agresivos y sulfhídrico), con recubrimiento exterior a base de capa de cinc - aluminio metálico enriquecido en cobre ZnAl 85-15 de masa superficial 400 g/m² recubierta de una capa de pintura acrílica-pvdc o resina sintética compatible con zinc (tapa-poros de espesor medio> 80 micras), y especificaciones s/ PPTP, EN598, EN15655, marcado CE . Incluyendo el material, piezas especiales, (uniones , codos, tes, reductoras, conos,..) de protección a corrosión similar al tubo,carga, transporte y distribucion en obra, instalacion en zanja y pruebas de funcionamiento segun pliego. unidad totalmente terminada y probada

| Código | Ud | Descripción | Rendimiento | Precio | Importe |
|---|---|---|---|---|---|
| MAO-004 | h | Oficial 1ª | 0.15 | 17.53 | 2.63 |
| MAO-007 | h | Peón general | 0.15 | 16.6 | 2.49 |
| MAQ-001B | h | Camión grúa 15 tn | 0.15 | 30 | 4.50 |
| MATTUBFS350C4 | m | Tub de FD san. Ø350 PH1 o sim. Rev int Poliuret o epoxi ceram. | 1 | 95.68 | 95.68 |
| % P.esp.fund2 | % | P.P. tub. FD accerojada | 18 % | 105.30 | 18.95 |
| % P.esp.fund1 | % | P.P. de piezas especiales, T, 30º,45º,90º,conos, reductoras, ... | 2 % | 124.25 | 2.49 |
|  |  | Total |  |  | 126.74 |

Relación comercial: 0.3262293702595

**TUB.FD.400AS** m Tubería de FD DN400 saneam. PFA30+pp piezas+J.Flex+(PUXi+ZnAl) (26/05/2017)
0 m × 123.32 (130.72 con costes indirectos) = 0.00
Tuberia de fundicion ductil de saneamiento de diametro nominal 400 mm con junta flexible automatica NBR, clase PFA30 según norma EN-598, con revestimiento interior de poliuretano según NF EN 15655 (o equivalente resistente a ambientes agresivos y sulfhídrico), con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS400C4 | m | Tub de FD san. Ø400 PH1 o sim. Rev int Poliuret o epoxi ceram. (material; 17/06/2022) | 1 | 111.28 | 111.28 |
| % P.esp.fund1 | % | P.P. de piezas especiales, T, 30º,45º,90º,conos, reductoras, ... | 2 % | 120.90 | 2.42 |
|  |  | Total |  |  | 123.32 |

Relación comercial: 0.3262293702595

**TUB.FD.400BS** m Tubería de FD DN400 saneam. PFA30+pp piezas+J.Flex+(PUXi+PUXe) (26/05/2017)
0 m × 171.41 (181.69 con costes indirectos) = 0.00
Tuberia de fundicion ductil de saneamiento de diametro nominal 400 mm con junta flexible automática NBR, clase PFA28 según norma EN-598, con revestimiento interior de poliuretano según EN 15655 (o revestimientos especiales equivalente resistente a ambientes agresivos y sulfhídrico), y revestimiento exterior de poliuretano según norma EN 15655 (o revestimientos especiales equivalente para ambientes de resistividad menor a 5 ohm x m) y aplicación de epoxi de 300 ìm en el interior de la campana y extremo liso del tubo según norma EN14901, marcado CE. Incluyendo el material, piezas especiales, (uniones , codos, tés, reductoras, conos,..) de protección a corrosión similar al tubo, carga, transporte y distribución en obra, instalación en zanja y pruebas de funcionamiento según pliego. unidad totalmente terminada y probada, y aceptada por la Dirección de Obra.

| Código | Ud | Descripción | Rendimiento | Precio | Importe |
|---|---|---|---|---|---|
| MAO-004 | h | Oficial 1ª | 0.15 | 17.53 | 2.63 |
| MAO-007 | h | Peón general | 0.15 | 16.6 | 2.49 |
| MAQ-001B | h | Camión grúa 15 tn | 0.15 | 30 | 4.50 |
| MATTUBFS400C4 | m | Tub de FD san. Ø400 PH1 o sim. Rev int Poliuret o epoxi ceram. | 1 | 111.28 | 111.28 |
| %REV POLIURET | % | P.P. inclemeto rev. ext poliuretano o epoxi ceramico. en tub. FD | 39 % | 120.90 | 47.15 |
| % P.esp.fund1 | % | P.P. de piezas especiales, T, 30º,45º,90º,conos, reductoras, ... | 2 % | 168.05 | 3.36 |
|  |  | Total |  |  | 171.41 |

Relación comercial: 0.3262293702595

**TUB.FD.400CS** m Tubería de FD DN400 saneam. PFA30+pp piezas+acerroj+(PUXi+ZnAl) (26/05/2017)
0 m × 145.51 (154.24 con costes indirectos) = 0.00
Tuberia de fundicion ductil de saneamiento de diametro nominal 400 mm con junta embridada y acerrojada, clase PFA30 según norma EN-598, con revestimiento interior de poliuretano según EN 15655 (o equivalente resistente a ambientes agresivos y sulfhídrico), con recubrimiento exterior a base de capa de cinc - aluminio metálico enriquecido en cobre ZnAl 85-15 de masa superficial 400 g/m² recubierta de una capa de pintura acrílica-pvdc o resina sintética compatible con zinc (tapa-poros de espesor medio> 80 micras), y especificaciones s/ PPTP, EN598, EN15655, marcado CE . Incluyendo el material, piezas especiales, (uniones , codos, tes, reductoras, conos,..) de protección a corrosión similar al tubo,carga, transporte y distribucion en obra, instalacion en zanja y pruebas de funcionamiento segun pliego. unidad totalmente terminada y probada

| Código | Ud | Descripción | Rendimiento | Precio | Importe |
|---|---|---|---|---|---|
| MAO-004 | h | Oficial 1ª | 0.15 | 17.53 | 2.6295 |
| MAO-007 | h | Peón general | 0.15 | 16.6 | 2.4900 |
| MAQ-001B | h | Camión grúa 15 tn | 0.15 | 30 | 4.5000 |
| MATTUBFS400C4 | m | Tub de FD san. Ø400 PH1 o sim. Rev int Poliuret o epoxi ceram. | 1 | 111.28 | 111.2800 |
| % P.esp.fund1 | % | P.P. de piezas especiales, T, 30º,45º,90º,conos, reductoras, ... | 2 % | 120.8995 | 2.4180 |
| % P.esp.fund2 | % | P.P. tub. FD accerojada | 18 % | 123.3175 | 22.1971 |
|  |  | Total |  |  | 145.51 |

Relación comercial: 0.3262293702595

**TUB.FD.450AS** m Tubería de FD DN450 saneam. PFA30+pp piezas+J.Flex+(PUXi+ZnAl) (26/05/2017)
0 m × 167.48 (177.53 con costes indirectos) = 0.00
Tuberia de fundicion ductil de saneamiento de diametro nominal 450 mm con junta flexible automatica NBR, clase PFA30 según norma EN-598, con revestimiento interior de poliuretano según EN 15655 (o equivalente resistente a ambientes agresivos y sulfhídrico), con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS450C4 | m | Tub de FD san. Ø450 PH1 o sim. Rev int Poliuret o epoxi ceram. (material; 17/06/2022) | 1 | 154.58 | 154.58 |
| % P.esp.fund1 | % | P.P. de piezas especiales, T, 30º,45º,90º,conos, reductoras, ... | 2 % | 164.20 | 3.28 |
|  |  | Total |  |  | 167.48 |

Relación comercial: 0.3262293702595

**TUB.FD.450BS** m Tubería de FD DN450 saneam. PFA30+pp piezas+J.Flex+(PUXi+PUXe) (26/05/2017)
0 m × 232.8 (246.77 con costes indirectos) = 0.00
Tuberia de fundicion ductil de saneamiento de diametro nominal 450 mm con junta flexible automática NBR, clase PFA28 según norma EN-598, con revestimiento interior de poliuretano según EN 15655 (o revestimientos especiales equivalente resistente a ambientes agresivos y sulfhídrico), y revestimiento exterior de poliuretano según norma EN 15655 (o revestimientos especiales equivalente para ambientes de resistividad menor a 5 ohm x m) y aplicación de epoxi de 300 micras en el interior de la campana y extremo liso del tubo según norma EN14901, marcado CE. Incluyendo el material, piezas especiales, (uniones , codos, tés, reductoras, conos,..) de protección a corrosión similar al tubo, carga, transporte y distribución en obra, instalación en zanja y pruebas de funcionamiento según pliego. unidad totalmente terminada y probada, y aceptada por la Dirección de Obra.

| Código | Ud | Descripción | Rendimiento | Precio | Importe |
|---|---|---|---|---|---|
| MAO-004 | h | Oficial 1ª | 0.15 | 17.53 | 2.63 |
| MAO-007 | h | Peón general | 0.15 | 16.6 | 2.49 |
| MAQ-001B | h | Camión grúa 15 tn | 0.15 | 30 | 4.50 |
| MATTUBFS450C4 | m | Tub de FD san. Ø450 PH1 o sim. Rev int Poliuret o epoxi ceram. | 1 | 154.58 | 154.58 |
| %REV POLIURET | % | P.P. inclemeto rev. ext poliuretano o epoxi ceramico. en tub. FD | 39 % | 164.20 | 64.04 |
| % P.esp.fund1 | % | P.P. de piezas especiales, T, 30º,45º,90º,conos, reductoras, ... | 2 % | 228.24 | 4.56 |
|  |  | Total |  |  | 232.8 |

Relación comercial: 0.3262293702595

**TUB.FD.450CS** m Tubería de FD DN450 saneam. PFA30+pp piezas+acerroj+(PUXi+ZnAl) (26/05/2017)
0 m × 197.64 (209.5 con costes indirectos) = 0.00
Tuberia de fundicion ductil de saneamiento de diametro nominal 450 mm con junta embridada y acerrojada, clase PFA30 según norma EN-598, con revestimiento interior de poliuretano según NF EN 15655 (o equivalente resistente a ambientes agresivos y sulfhídrico), con recubrimiento exterior a base de capa de cinc - aluminio metálico enriquecido en cobre ZnAl 85-15 de masa superficial 400 g/m² recubierta de una capa de pintura acrílica-pvdc o resina sintética compatible con zinc (tapa-poros de espesor medio> 80 micras), y especificaciones s/ PPTP, EN598, EN15655, marcado CE. Incluyendo el material, piezas especiales, (uniones , codos, tes, reductoras, conos,..) de protección a corrosión similar al tubo,carga, transporte y distribucion en obra, instalacion en zanja y pruebas de funcionamiento segun pliego. unidad totalmente terminada y probada.

| Código | Ud | Descripción | Rendimiento | Precio | Importe |
|---|---|---|---|---|---|
| MAO-004 | h | Oficial 1ª | 0.15 | 17.53 | 2.63 |
| MAO-007 | h | Peón general | 0.15 | 16.6 | 2.49 |
| MAQ-001B | h | Camión grúa 15 tn | 0.15 | 30 | 4.50 |
| MATTUBFS450C4 | m | Tub de FD san. Ø450 PH1 o sim. Rev int Poliuret o epoxi ceram. | 1 | 154.58 | 154.58 |
| % P.esp.fund2 | % | P.P. tub. FD accerojada | 18 % | 164.20 | 29.56 |
| % P.esp.fund1 | % | P.P. de piezas especiales, T, 30º,45º,90º,conos, reductoras, ... | 2 % | 193.76 | 3.88 |
|  |  | Total |  |  | 197.64 |

Relación comercial: 0.3262293702595

**TUB.FD.450DS** m Tubería de FD DN450 saneam. PFA30+pp piezas+J.Flex+(Cem.Al+ZnAl) (26/05/2017)
0 m × 142.21 (150.74 con costes indirectos) = 0.00
Tuberia de fundicion ductil de saneamiento de diametro nominal 450 mm con junta flexible automatica NBR, clase PFA30 según norma EN-598, con revestimiento interior de cemento aluminoso, con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS450C3 | m | Tub de FD san. Ø450 Cem Al+Zn Al (material; 17/06/2022) | 1 | 129.8 | 129.80 |
| % P.esp.fund1 | % | P.P. de piezas especiales, T, 30º,45º,90º,conos, reductoras, ... | 2 % | 139.42 | 2.79 |
|  |  | Total |  |  | 142.21 |

**TUB.FD.450ES** m Tubería de FD DN450 saneam. PFA30+pp piezas+J.Flex+(Cem.Al+PUXe) (26/05/2017)
0 m × 197.67 (209.53 con costes indirectos) = 0.00
Tuberia de fundicion ductil de saneamiento de diametro nominal 450 mm con junta flexible automática NBR, clase PFA28 según norma EN-598, con revestimiento interior de cemento aluminoso, y revestimiento exterior de poliuretano según norma EN 15655 (o revestimientos especiales equivalente para ambientes de resistividad menor a 5 ohm x m) y aplicación de epoxi de 300 ìm en el interior de la campana y extremo liso del tubo según norma EN14901, marcado CE. Incluyendo el material, piezas especiales, (uniones , codos, tés, reductoras, conos,..) de protección a corrosión similar al tubo, carga, transporte y distribución en obra, instalación en zanja y pruebas de funcionamiento según pliego. unidad totalmente terminada y probada, y aceptada por la Dirección de Obra.

| Código | Ud | Descripción | Rendimiento | Precio | Importe |
|---|---|---|---|---|---|
| MAO-004 | h | Oficial 1ª | 0.15 | 17.53 | 2.63 |
| MAO-007 | h | Peón general | 0.15 | 16.6 | 2.49 |
| MAQ-001B | h | Camión grúa 15 tn | 0.15 | 30 | 4.50 |
| MATTUBFS450C3 | m | Tub de FD san. Ø450 Cem Al+Zn Al | 1 | 129.8 | 129.80 |
| %REV POLIURET | % | P.P. inclemeto rev. ext poliuretano o epoxi ceramico. en tub. FD | 39 % | 139.42 | 54.37 |
| % P.esp.fund1 | % | P.P. de piezas especiales, T, 30º,45º,90º,conos, reductoras, ... | 2 % | 193.79 | 3.88 |
|  |  | Total |  |  | 197.67 |

**TUB.FD.500AS** m Tubería de FD DN500 saneam. PFA28+pp piezas+J. Flex (PUXi+ZnAl) (26/05/2017)
0 m × 192.27 (203.81 con costes indirectos) = 0.00
Tubería de fundición ductil de saneamiento de diámetro nominal 500 mm con junta flexible automatica NBR, clase PFA28 según norma EN-598, con revestimiento interior de poliuretano según NF EN 15655 (o equivalente resistente a ambientes agresivos y sulfhídrico), con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS500C4 | m | Tub de FD san. Ø500 PH1 o sim. Rev int Poliuret o epoxi ceram. (material; 17/06/2022) | 1 | 178.88 | 178.88 |
| % P.esp.fund1 | % | P.P. de piezas especiales, T, 30º,45º,90º,conos, reductoras, ... | 2 % | 188.50 | 3.77 |
|  |  | Total |  |  | 192.27 |

Relación comercial: 0.3262293702595

**TUB.FD.500BS** m Tubería de FD DN500 saneam. PFA28+pp piezas+J. Flex+(PUXi+PUXe) (26/05/2017)
0 m × 267.26 (283.3 con costes indirectos) = 0.00
Tubería de fundición dúctil de saneamiento de diametro nominal 500 mm con junta flexible automática NBR, clase PFA28 según norma EN-598, con revestimiento interior de poliuretano según EN 15655 (o revestimientos especiales equivalente resistente a ambientes agresivos y sulfhídrico), y revestimiento exterior de poliuretano según norma EN 15655 (o revestimientos especiales equivalente para ambientes de resistividad menor a 5 ohm x m) y aplicación de epoxi de 300 ìm en el interior de la campana y extremo liso del tubo según norma EN14901, marcado CE. Incluyendo el material, piezas especiales, (uniones , codos, tés, reductoras, conos,..) de protección a corrosión similar al tubo, carga, transporte y distribución en obra, instalación en zanja y pruebas de funcionamiento según pliego. unidad totalmente terminada y probada, y aceptada por la Dirección de Obra.

| Código | Ud | Descripción | Rendimiento | Precio | Importe |
|---|---|---|---|---|---|
| MAO-004 | h | Oficial 1ª | 0.15 | 17.53 | 2.63 |
| MAO-007 | h | Peón general | 0.15 | 16.6 | 2.49 |
| MAQ-001B | h | Camión grúa 15 tn | 0.15 | 30 | 4.50 |
| MATTUBFS500C4 | m | Tub de FD san. Ø500 PH1 o sim. Rev int Poliuret o epoxi ceram. | 1 | 178.88 | 178.88 |
| %REV POLIURET | % | P.P. inclemeto rev. ext poliuretano o epoxi ceramico. en tub. FD | 39 % | 188.50 | 73.52 |
| % P.esp.fund1 | % | P.P. de piezas especiales, T, 30º,45º,90º,conos, reductoras, ... | 2 % | 262.02 | 5.24 |
|  |  | Total |  |  | 267.26 |

Relación comercial: 0.3262293702595

**TUB.FD.500CS** m Tubería de FD DN500 saneam. PFA28+pp piezas+acerroj+(PUXi+ZnAl) (26/05/2017)
120.74 m × 226.88 (240.49 con costes indirectos) = 29036.76
Tuberia de fundicion ductil de saneamiento de diametro nominal 500mm con junta embridada y acerrojada, clase PFA28 según norma EN-598, con revestimiento interior de poliuretano según NF EN 15655 (o equivalente resistente a ambientes agresivos y sulfhídrico), con recubrimiento exterior a base de capa de cinc - aluminio metálico enriquecido en cobre ZnAl 85-15 de masa superficial 400 g/m² recubierta de una capa de pintura acrílica-pvdc o resina sintética compatible con zinc (tapa-poros de espesor medio> 80 micras), y especificaciones s/ PPTP, EN598, EN15655, marcado CE. Incluyendo el material, piezas especiales, (uniones , codos, tes, reductoras, conos,..) de protección a corrosión similar al tubo,carga, transporte y distribucion en obra, instalacion en zanja y pruebas de funcionamiento segun pliego. unidad totalmente terminada y probada.

| Código | Ud | Descripción | Rendimiento | Precio | Importe |
|---|---|---|---|---|---|
| MAO-004 | h | Oficial 1ª | 0.15 | 17.53 | 2.63 |
| MAO-007 | h | Peón general | 0.15 | 16.6 | 2.49 |
| MAQ-001B | h | Camión grúa 15 tn | 0.15 | 30 | 4.50 |
| MATTUBFS500C4 | m | Tub de FD san. Ø500 PH1 o sim. Rev int Poliuret o epoxi ceram. | 1 | 178.88 | 178.88 |
| % P.esp.fund2 | % | P.P. tub. FD accerojada | 18 % | 188.50 | 33.93 |
| % P.esp.fund1 | % | P.P. de piezas especiales, T, 30º,45º,90º,conos, reductoras, ... | 2 % | 222.43 | 4.45 |
|  |  | Total |  |  | 226.88 |

Relación comercial: 0.3262293702595

| Medición | Uds. | Largo | Parcial |
|---|---|---|---|
| s/ med hincas | 1 | 120.74 | 120.74 |
| Total |  |  | 120.74 |

**TUB.FD.500DS** m Tubería de FD DN500 saneam. PFA28+pp piezas+J.Flex+(cem.A+ZnAl) (26/05/2017)
3560 m × 174.34 (184.8 con costes indirectos) = 657888.00
Tubería de fundición ductil de saneamiento de diámetro nominal 500 mm con junta flexible automatica NBR, clase PFA28 según norma EN-598, con revestimiento interior de cemento aluminoso, con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS500C3 | m | Tub de FD san. Ø500 Cem Al+Zn Al (material; 17/06/2022) | 1 | 161.3 | 161.30 |
| % P.esp.fund1 | % | P.P. de piezas especiales, T, 30º,45º,90º,conos, reductoras, ... | 2 % | 170.92 | 3.42 |
|  |  | Total |  |  | 174.34 |

| Medición | Uds. | Largo | Parcial |
|---|---|---|---|
|  | 1 | 1610 | 1610.00 |
|  | 1 | 1950 | 1950.00 |
| Total |  |  | 3560 |

**TUB.FD.500ES** m Tubería de FD DN500 saneam. PFA28+pp piezas+J.Flex+(cem.A+PUXe) (26/05/2017)
1023.62 m × 242.32 (256.86 con costes indirectos) = 262927.03
Tuberia de fundicion ductil de saneamiento de diametro nominal 500 mm con junta flexible automática NBR, clase PFA28 según norma EN-598, con revestimiento interior de cemento aluminoso, y revestimiento exterior de poliuretano según norma EN 15655 (o revestimientos especiales equivalente para ambientes de resistividad menor a 5 ohm x m) y aplicación de epoxi de 300 ìm en el interior de la campana y extremo liso del tubo según norma EN14901, marcado CE. Incluyendo el material, piezas especiales, (uniones , codos, tés, reductoras, conos,..) de protección a corrosión similar al tubo, carga, transporte y distribución en obra, instalación en zanja y pruebas de funcionamiento según pliego. unidad totalmente terminada y probada, y aceptada por la Dirección de Obra.

| Código | Ud | Descripción | Rendimiento | Precio | Importe |
|---|---|---|---|---|---|
| MAO-004 | h | Oficial 1ª | 0.15 | 17.53 | 2.63 |
| MAO-007 | h | Peón general | 0.15 | 16.6 | 2.49 |
| MAQ-001B | h | Camión grúa 15 tn | 0.15 | 30 | 4.50 |
| MATTUBFS500C3 | m | Tub de FD san. Ø500 Cem Al+Zn Al | 1 | 161.3 | 161.30 |
| %REV POLIURET | % | P.P. inclemeto rev. ext poliuretano o epoxi ceramico. en tub. FD | 39 % | 170.92 | 66.66 |
| % P.esp.fund1 | % | P.P. de piezas especiales, T, 30º,45º,90º,conos, reductoras, ... | 2 % | 237.58 | 4.75 |
|  |  | Total |  |  | 242.32 |

| Medición | Uds. | Largo | Parcial |
|---|---|---|---|
|  | 1 | 316 | 316.00 |
|  | 1 | 707.62 | 707.62 |
| Total |  |  | 1023.62 |

**TUB.FD.500FS** m Tubería de FD DN500 saneam. PFA28+pp piezas+acerr+(cem.A+ZnAl) (26/05/2017)
120.74 m × 205.71 (218.05 con costes indirectos) = 26327.36
Tubería de fundición ductil de saneamiento de diámetro nominal 500 mm acerrojada, clase PFA28 según norma EN-598, con revestimiento interior de cemento aluminoso, con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS500C3 | m | Tub de FD san. Ø500 Cem Al+Zn Al | 1 | 161.3 | 161.30 |
| % P.esp.fund2 | % | P.P. tub. FD accerojada | 18 % | 170.92 | 30.77 |
| % P.esp.fund1 | % | P.P. de piezas especiales, T, 30º,45º,90º,conos, reductoras, ... | 2 % | 201.69 | 4.03 |
|  |  | Total |  |  | 205.71 |

| Medición | Uds. | Largo | Parcial |
|---|---|---|---|
| s/ med hincas | 1 | 120.74 | 120.74 |
| Total |  |  | 120.74 |

**TUB.FD.600AS** m Tubería de FD DN600 saneam. PFA26+pp piezas+J.Flex (PUXi+ZnAl) (26/05/2017)
0 m × 230.54 (244.37 con costes indirectos) = 0.00
Tuberia de fundicion ductil de saneamiento de diametro nominal 600 mm con junta flexible automatica NBR, clase PFA26 según norma EN-598, con revestimiento interior de poliuretano según NF EN 15655 (o equivalente resistente a ambientes agresivos y sulfhídrico), con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS600C4 | m | Tub de FD san. Ø600 PH1 o sim. Rev int Poliuret o epoxi ceram (material; 17/06/2022) | 1 | 216.4 | 216.40 |
| % P.esp.fund1 | % | P.P. de piezas especiales, T, 30º,45º,90º,conos, reductoras, ... | 2 % | 226.02 | 4.52 |
|  |  | Total |  |  | 230.54 |

Relación comercial: 0.3262293702595

**TUB.FD.600BS** m Tubería de FD DN600 saneam. PFA26+pp piezas+J.Flex+(PUXi+PUXe) (26/05/2017)
0 m × 320.44 (339.67 con costes indirectos) = 0.00
Tuberia de fundicion ductil de saneamiento de diametro nominal 600 mm con junta flexible automática NBR, clase PFA28 según norma EN-598, con revestimiento interior de poliuretano según EN 15655 (o revestimientos especiales equivalente resistente a ambientes agresivos y sulfhídrico), y revestimiento exterior de poliuretano según norma EN 15655 (o revestimientos especiales equivalente para ambientes de resistividad menor a 5 ohm x m) y aplicación de epoxi de 300 ìm en el interior de la campana y extremo liso del tubo según norma EN14901, marcado CE. Incluyendo el material, piezas especiales, (uniones , codos, tés, reductoras, conos,..) de protección a corrosión similar al tubo, carga, transporte y distribución en obra, instalación en zanja y pruebas de funcionamiento según pliego. unidad totalmente terminada y probada, y aceptada por la Dirección de Obra.

| Código | Ud | Descripción | Rendimiento | Precio | Importe |
|---|---|---|---|---|---|
| MAO-004 | h | Oficial 1ª | 0.15 | 17.53 | 2.63 |
| MAO-007 | h | Peón general | 0.15 | 16.6 | 2.49 |
| MAQ-001B | h | Camión grúa 15 tn | 0.15 | 30 | 4.50 |
| MATTUBFS600C4 | m | Tub de FD san. Ø600 PH1 o sim. Rev int Poliuret o epoxi ceram | 1 | 216.4 | 216.40 |
| %REV POLIURET | % | P.P. inclemeto rev. ext poliuretano o epoxi ceramico. en tub. FD | 39 % | 226.02 | 88.15 |
| % P.esp.fund1 | % | P.P. de piezas especiales, T, 30º,45º,90º,conos, reductoras, ... | 2 % | 314.17 | 6.28 |
|  |  | Total |  |  | 320.44 |

Relación comercial: 0.3262293702595

**TUB.FD.600CS** m Tubería de FD DN600 saneam. PFA26+pp piezas+acerroj (PUXi+ZnAl) (26/05/2017)
0 m × 272.03 (288.35 con costes indirectos) = 0.00
Tuberia de fundicion ductil de saneamiento de diametro nominal 600 mm con junta embridada y acerrojada, clase PFA26 según norma EN-598, con revestimiento interior de poliuretano según NF EN 15655 (o equivalente resistente a ambientes agresivos y sulfhídrico), con recubrimiento exterior a base de capa de cinc - aluminio metálico enriquecido en cobre ZnAl 85-15de masa superficial 400 g/m² recubierta de una capa de pintura acrílica-pvdc o resina sintética compatible con zinc (tapa-poros de espesor medio> 80 micras), y especificaciones s/ PPTP, EN598, EN15655, marcado CE y NF. Incluyendo el material, piezas especiales, (uniones , codos, tes, reductoras, conos,..) de protección a corrosión similar al tubo,carga, transporte y distribucion en obra, instalacion en zanja y pruebas de funcionamiento segun pliego. unidad totalmente terminada y probada

| Código | Ud | Descripción | Rendimiento | Precio | Importe |
|---|---|---|---|---|---|
| MAO-004 | h | Oficial 1ª | 0.15 | 17.53 | 2.63 |
| MAO-007 | h | Peón general | 0.15 | 16.6 | 2.49 |
| MAQ-001B | h | Camión grúa 15 tn | 0.15 | 30 | 4.50 |
| MATTUBFS600C4 | m | Tub de FD san. Ø600 PH1 o sim. Rev int Poliuret o epoxi ceram | 1 | 216.4 | 216.40 |
| % P.esp.fund2 | % | P.P. tub. FD accerojada | 18 % | 226.02 | 40.68 |
| % P.esp.fund1 | % | P.P. de piezas especiales, T, 30º,45º,90º,conos, reductoras, ... | 2 % | 266.70 | 5.33 |
|  |  | Total |  |  | 272.03 |

Relación comercial: 0.3262293702595

**TUB.FD.600DS** m Tubería de FD DN600 saneam. PFA26+pp piezas+J.Flex+(cem.A+ZnAl) (26/05/2017)
0 m × 185.76 (196.91 con costes indirectos) = 0.00
Tubería de fundición ductil de saneamiento de diámetro nominal 600 mm con junta flexible automatica NBR, clase PFA26 según norma EN-598, con revestimiento interior de cemento aluminoso, con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS600C3 | m | Tub de FD san. Ø600 Cem Al+Zn Al (material; 17/06/2022) | 1 | 172.5 | 172.50 |
| % P.esp.fund1 | % | P.P. de piezas especiales, T, 30º,45º,90º,conos, reductoras, ... | 2 % | 182.12 | 3.64 |
|  |  | Total |  |  | 185.76 |

**TUB.FD.600ES** m Tubería de FD DN600 saneam. PFA26+pp piezas+J.Flex+(cem.A+PUXe) (26/05/2017)
0 m × 258.2 (273.69 con costes indirectos) = 0.00
Tuberia de fundicion ductil de saneamiento de diametro nominal 600 mm con junta flexible automática NBR, clase PFA26 según norma EN-598, con revestimiento interior de cemento aluminoso, y revestimiento exterior de poliuretano según norma EN 15655 (o revestimientos especiales equivalente para ambientes de resistividad menor a 5 ohm x m) y aplicación de epoxi de 300 ìm en el interior de la campana y extremo liso del tubo según norma EN14901, marcado CE. Incluyendo el material, piezas especiales, (uniones , codos, tés, reductoras, conos,..) de protección a corrosión similar al tubo, carga, transporte y distribución en obra, instalación en zanja y pruebas de funcionamiento según pliego. unidad totalmente terminada y probada, y aceptada por la Dirección de Obra.

| Código | Ud | Descripción | Rendimiento | Precio | Importe |
|---|---|---|---|---|---|
| MAO-004 | h | Oficial 1ª | 0.15 | 17.53 | 2.63 |
| MAO-007 | h | Peón general | 0.15 | 16.6 | 2.49 |
| MAQ-001B | h | Camión grúa 15 tn | 0.15 | 30 | 4.50 |
| MATTUBFS600C3 | m | Tub de FD san. Ø600 Cem Al+Zn Al | 1 | 172.5 | 172.50 |
| %REV POLIURET | % | P.P. inclemeto rev. ext poliuretano o epoxi ceramico. en tub. FD | 39 % | 182.12 | 71.03 |
| % P.esp.fund1 | % | P.P. de piezas especiales, T, 30º,45º,90º,conos, reductoras, ... | 2 % | 253.15 | 5.06 |
|  |  | Total |  |  | 258.2 |

**TUB.PVCO11016** m Tubería PVC-O DN 110 PN16 Clase 500 (06/07/2015)
0 m × 6.23 (6.6 con costes indirectos) = 0.00
Tubería de PVC-O DN110 PN16 Clase 500, de PVC orientado,según especificaciones técnicas del PPTP. Incluyendo el material, codos, piezas especiales, (uniones , tes, reductoras, conos,..),carga, transporte y distribucion en obra, instalacion en zanja y pruebas segun pliego. Unidad totalmente terminada.

| Código | Ud | Descripción | Rendimiento | Precio | Importe |
|---|---|---|---|---|---|
| MAO-004 | h | Oficial 1ª | 0.05 | 17.53 | 0.88 |
| MAO-007 | h | Peón general | 0.05 | 16.6 | 0.83 |
| MAQ-001B | h | Camión grúa 15 tn | 0.05 | 30 | 1.50 |
| MATTUBPO11016 | m | Tubería de PVC-O DN110 PN16 Clase 500 (material; 29/06/2017) | 1 | 2.72 | 2.72 |
| %P.P.PIEZ4 | % | P.P. piezas especial, codos, uniones PVC (06/07/2015) | 5 % | 5.93 | 0.30 |
|  |  | Total |  |  | 6.23 |

Relación comercial: 0.3262293702595

**TUB.PVCO11020** m Tubería PVC-O DN 110 PN20 Clase 500 (06/07/2015)
0 m × 7.68 (8.14 con costes indirectos) = 0.00
Tubería de PVC-O DN110 PN20 Clase 500, de PVC orientado,según especificaciones técnicas del PPTP. Incluyendo el material, codos, piezas especiales, (uniones , tes, reductoras, conos,..),carga, transporte y distribucion en obra, instalacion en zanja y pruebas segun pliego. Unidad totalmente terminada.

| Código | Ud | Descripción | Rendimiento | Precio | Importe |
|---|---|---|---|---|---|
| MAO-004 | h | Oficial 1ª | 0.05 | 17.53 | 0.88 |
| MAO-007 | h | Peón general | 0.05 | 16.6 | 0.83 |
| MAQ-001B | h | Camión grúa 15 tn | 0.05 | 30 | 1.50 |
| MATTUBPO11020 | m | Tubería de PVC-O DN110 PN20 Clase 500 (material; 29/06/2017) | 1 | 4.1 | 4.10 |
| %P.P.PIEZ4 | % | P.P. piezas especial, codos, uniones PVC | 5 % | 7.31 | 0.37 |
|  |  | Total |  |  | 7.68 |

Relación comercial: 0.3262293702595

**TUB.PVCO16020** m Tubería PVC-O DN 160 PN20 Clase 500 (06/07/2015)
0 m × 15.57 (16.5 con costes indirectos) = 0.00
Tubería de PVC-O DN160 PN20 Clase 500, de PVC orientado,según especificaciones técnicas del PPTP. Incluyendo el material, codos, piezas especiales, (uniones , tes, reductoras, conos,..),carga, transporte y distribucion en obra, instalacion en zanja y pruebas segun pliego. Unidad totalmente terminada.

| Código | Ud | Descripción | Rendimiento | Precio | Importe |
|---|---|---|---|---|---|
| MAO-004 | h | Oficial 1ª | 0.1 | 17.53 | 1.75 |
| MAO-007 | h | Peón general | 0.1 | 16.6 | 1.66 |
| MAQ-001B | h | Camión grúa 15 tn | 0.1 | 30 | 3.00 |
| MATTUBPO16020 | m | Tubería de PVC-O DN160 PN20 Clase 500 (material; 29/06/2017) | 1 | 8.42 | 8.42 |
| %P.P.PIEZ4 | % | P.P. piezas especial, codos, uniones PVC | 5 % | 14.83 | 0.74 |
|  |  | Total |  |  | 15.57 |

Relación comercial: 0.3262293702595

**TUB.PVCO16025** m Tubería PVC-O DN 160 PN25 Clase 500 (06/07/2015)
0 m × 17.6 (18.66 con costes indirectos) = 0.00
Tubería de PVC-O DN160 PN25 Clase 500, de PVC orientado,según especificaciones técnicas del PPTP. Incluyendo el material, codos, piezas especiales, (uniones , tes, reductoras, conos,..),carga, transporte y distribucion en obra, instalacion en zanja y pruebas segun pliego. Unidad totalmente terminada.

| Código | Ud | Descripción | Rendimiento | Precio | Importe |
|---|---|---|---|---|---|
| MAO-004 | h | Oficial 1ª | 0.1 | 17.53 | 1.75 |
| MAO-007 | h | Peón general | 0.1 | 16.6 | 1.66 |
| MAQ-001B | h | Camión grúa 15 tn | 0.09 | 30 | 2.70 |
| MATTUBPO16025 | m | Tubería de PVC-O DN160 PN25 Clase 500 (material; 15/06/2017) | 1 | 10.65 | 10.65 |
| %P.P.PIEZ4 | % | P.P. piezas especial, codos, uniones PVC | 5 % | 16.76 | 0.84 |
|  |  | Total |  |  | 17.6 |

Relación comercial: 0.3262293702595

**TUB.PVCO20020** m Tubería PVC-O DN 200PN20 Clase 500 (06/07/2015)
0 m × 24.17 (25.62 con costes indirectos) = 0.00
Tubería de PVC-O DN200 PN20 Clase 500, de PVC orientado,según especificaciones técnicas del PPTP. Incluyendo el material, codos, piezas especiales, (uniones , tes, reductoras, conos,..),carga, transporte y distribucion en obra, instalacion en zanja y pruebas segun pliego. Unidad totalmente terminada.

| Código | Ud | Descripción | Rendimiento | Precio | Importe |
|---|---|---|---|---|---|
| MAO-004 | h | Oficial 1ª | 0.1 | 17.53 | 1.75 |
| MAO-007 | h | Peón general | 0.1 | 16.6 | 1.66 |
| MAQ-001B | h | Camión grúa 15 tn | 0.1 | 30 | 3.00 |
| MATTUBPO20020 | m | Tubería de PVC-O DN200 PN20 Clase 500 (material; 15/06/2017) | 1 | 16.61 | 16.61 |
| %P.P.PIEZ4 | % | P.P. piezas especial, codos, uniones PVC | 5 % | 23.02 | 1.15 |
|  |  | Total |  |  | 24.17 |

Relación comercial: 0.3262293702595

**TUB.PVCO25020** m Tubería PVC-O DN 250PN20 Clase 500 (06/07/2015)
0 m × 30.72 (32.56 con costes indirectos) = 0.00
Tubería de PVC-O DN250 PN20 Clase 500, de PVC orientado,según especificaciones técnicas del PPTP. Incluyendo el material, codos, piezas especiales, (uniones , tes, reductoras, conos,..),carga, transporte y distribucion en obra, instalacion en zanja y pruebas segun pliego. Unidad totalmente terminada.

| Código | Ud | Descripción | Rendimiento | Precio | Importe |
|---|---|---|---|---|---|
| MAO-004 | h | Oficial 1ª | 0.1 | 17.53 | 1.753 |
| MAO-007 | h | Peón general | 0.1 | 16.6 | 1.660 |
| MAQ-001B | h | Camión grúa 15 tn | 0.1 | 30 | 3.000 |
| MATTUBPO25020 | m | Tubería de PVC-O DN250 PN20 Clase 500 (material; 15/06/2017) | 1 | 22.84 | 22.840 |
| %P.P.PIEZ4 | % | P.P. piezas especial, codos, uniones PVC | 5 % | 29.253 | 1.463 |
|  |  | Total |  |  | 30.72 |

Relación comercial: 0.3262293702595

**TUB.PVCO30020** m Tubería PVC-O DN 315PN20 Clase 500 (06/07/2015)
0 m × 40.99 (43.45 con costes indirectos) = 0.00
Tubería de PVC-O DN315 PN20 Clase 500, de PVC orientado,según especificaciones técnicas del PPTP. Incluyendo el material, codos, piezas especiales, (uniones , tes, reductoras, conos,..),carga, transporte y distribucion en obra, instalacion en zanja y pruebas segun pliego. Unidad totalmente terminada.

| Código | Ud | Descripción | Rendimiento | Precio | Importe |
|---|---|---|---|---|---|
| MAO-004 | h | Oficial 1ª | 0.1 | 17.53 | 1.75 |
| MAO-007 | h | Peón general | 0.1 | 16.6 | 1.66 |
| MAQ-001B | h | Camión grúa 15 tn | 0.1 | 30 | 3.00 |
| MATTUBPO31520 | m | Tubería de PVC-O DN315 PN20 Clase 500 (material; 15/06/2017) | 1 | 32.63 | 32.63 |
| %P.P.PIEZ4 | % | P.P. piezas especial, codos, uniones PVC | 5 % | 39.04 | 1.95 |
|  |  | Total |  |  | 40.99 |

Relación comercial: 0.3262293702595

**TUB.PVCO40020** m Tubería PVC-O DN 400PN20 Clase 500 (06/07/2015)
0 m × 77.97 (82.65 con costes indirectos) = 0.00
Tubería de PVC-O DN400 PN20 Clase 500, de PVC orientado,según especificaciones técnicas del PPTP. Incluyendo el material, codos, piezas especiales, (uniones , tes, reductoras, conos,..),carga, transporte y distribucion en obra, instalacion en zanja y pruebas segun pliego. Unidad totalmente terminada.

| Código | Ud | Descripción | Rendimiento | Precio | Importe |
|---|---|---|---|---|---|
| MAO-004 | h | Oficial 1ª | 0.12 | 17.53 | 2.104 |
| MAO-007 | h | Peón general | 0.12 | 16.6 | 1.992 |
| MAQ-001B | h | Camión grúa 15 tn | 0.12 | 30 | 3.600 |
| MATTUBPO40020 | m | Tubería de PVC-O DN400 PN20 Clase 500 (material; 15/06/2017) | 1 | 66.56 | 66.560 |
| %P.P.PIEZ4 | % | P.P. piezas especial, codos, uniones PVC | 5 % | 74.256 | 3.713 |
|  |  | Total |  |  | 77.97 |

Relación comercial: 0.3262293702595

**TUB.PVCO50020** m Tubería PVC-O DN 500PN20 Clase 500 (06/07/2015)
0 m × 106.44 (112.83 con costes indirectos) = 0.00
Tubería de PVC-O DN500 PN20 Clase 500, de PVC orientado,según especificaciones técnicas del PPTP. Incluyendo el material, codos, piezas especiales, (uniones , tes, reductoras, conos,..),carga, transporte y distribucion en obra, instalacion en zanja y pruebas segun pliego. Unidad totalmente terminada.

| Código | Ud | Descripción | Rendimiento | Precio | Importe |
|---|---|---|---|---|---|
| MAO-004 | h | Oficial 1ª | 0.12 | 17.53 | 2.10 |
| MAO-007 | h | Peón general | 0.12 | 16.6 | 1.99 |
| MAQ-001B | h | Camión grúa 15 tn | 0.12 | 30 | 3.60 |
| MATTUBPO50020 | m | Tubería de PVC-O DN500 PN20 Clase 500 (material; 04/09/2018) | 1 | 93.68 | 93.68 |
| %P.P.PIEZ4 | % | P.P. piezas especial, codos, uniones PVC | 5 % | 101.37 | 5.07 |
|  |  | Total |  |  | 106.44 |

Relación comercial: 0.3262293702595

**P4TUB200PVC** m Tubería PVC D=200 mm SN-8 (24/10/2011)
0 m × 19.12 (20.27 con costes indirectos) = 0.00
Tubería de PVC lisa o corrugada diámetro Nominal 200 mm SN8, Incluso p.p juntas de unión doble de alta estanqueidad, de solapes, recortes de juntas, pasamuros, aperturas para pozos de acceso y piezas especiales de diversos ángulos. Unidad totalmente instalada

| Código | Ud | Descripción | Rendimiento | Precio | Importe |
|---|---|---|---|---|---|
| MAO-001 | h | Cuadrilla "A" | 0.1 | 42 | 4.20 |
| MAQ-001C | h | Camión grúa 20 Tm. | 0.05 | 35.61 | 1.78 |
| MAQ-001A | h | Camión grúa- pluma corto | 0.02 | 26.27 | 0.53 |
| MATTUBPVC200 | m | Tubería de PVC D=200 mm SN-8 corrugado (material; 06/07/2015) | 1 | 9.75 | 9.75 |
| OTRO-TUBPRUEB | m | Pruebas tuberías estanqueidad varios diámetros (24/10/2011) | 1 | 1.95 | 1.95 |
| %P.P.PIEZ4 | % | P.P. piezas especial, codos, uniones PVC | 5 % | 18.21 | 0.91 |
|  |  | Total |  |  | 19.12 |

**P4TUB315PVC** m Tubería PVC D=315 mm SN-8 (24/10/2011)
0 m × 26.55 (28.14 con costes indirectos) = 0.00
Tubería de PVC diámetro Nominal 315 mm SN8, Incluso p.p juntas de unión doble de alta estanqueidad, de solapes, recortes de juntas, pasamuros, aperturas para pozos de acceso y piezas especiales de diversos ángulos. Unidad totalmente instalada

| Código | Ud | Descripción | Rendimiento | Precio | Importe |
|---|---|---|---|---|---|
| MAO-001 | h | Cuadrilla "A" | 0.15 | 42 | 6.300 |
| MAQ-001C | h | Camión grúa 20 Tm. | 0.05 | 35.61 | 1.781 |
| MAQ-001A | h | Camión grúa- pluma corto | 0.05 | 26.27 | 1.314 |
| MATTUBPVC315 | m | Tubería de PVC D=315 mm SN-8 corrugado (material; 06/07/2015) | 1 | 13.94 | 13.940 |
| OTRO-TUBPRUEB | m | Pruebas tuberías estanqueidad varios diámetros | 1 | 1.95 | 1.950 |
| %P.P.PIEZ4 | % | P.P. piezas especial, codos, uniones PVC | 5 % | 25.285 | 1.264 |
|  |  | Total |  |  | 26.55 |

**P4TUB400PVC** m Tubería PVC D=400 mm SN-8 (24/10/2011)
0 m × 30.27 (32.09 con costes indirectos) = 0.00
Tubería de PVC diámetro Nominal 400 mm SN8, Incluso p.p juntas de unión doble de alta estanqueidad, de solapes, recortes de juntas, pasamuros, aperturas para pozos de acceso y piezas especiales de diversos ángulos. Unidad totalmente instalada

| Código | Ud | Descripción | Rendimiento | Precio | Importe |
|---|---|---|---|---|---|
| MAO-001 | h | Cuadrilla "A" | 0.12 | 42 | 5.04 |
| MAQ-001C | h | Camión grúa 20 Tm. | 0.05 | 35.61 | 1.78 |
| MAQ-001A | h | Camión grúa- pluma corto | 0.02 | 26.27 | 0.53 |
| MATTUBPVC400 | m | Tubería de PVC D=400 mm SN-8 corrugado (material; 06/07/2015) | 1 | 19.53 | 19.53 |
| OTRO-TUBPRUEB | m | Pruebas tuberías estanqueidad varios diámetros | 1 | 1.95 | 1.95 |
| %P.P.PIEZ4 | % | P.P. piezas especial, codos, uniones PVC | 5 % | 28.83 | 1.44 |
|  |  | Total |  |  | 30.27 |

**P4TUB500PVC** m Tubería PVC D=500 mm SN-8 (24/10/2011)
0 m × 39.88 (42.27 con costes indirectos) = 0.00
Tubería de PVC diámetro Nominal 500 mm SN8, Incluso p.p juntas de unión doble de alta estanqueidad, de solapes, recortes de juntas, pasamuros, aperturas para pozos de acceso y piezas especiales de diversos ángulos. Unidad totalmente instalada

| Código | Ud | Descripción | Rendimiento | Precio | Importe |
|---|---|---|---|---|---|
| MAO-001 | h | Cuadrilla "A" | 0.12 | 42 | 5.04 |
| MAQ-001C | h | Camión grúa 20 Tm. | 0.05 | 35.61 | 1.78 |
| MAQ-001A | h | Camión grúa- pluma corto | 0.05 | 26.27 | 1.31 |
| MATTUBPVC500 | m | Tubería de PVC D=500 mm SN-8 corrugado (material; 06/07/2015) | 1 | 27.9 | 27.90 |
| OTRO-TUBPRUEB | m | Pruebas tuberías estanqueidad varios diámetros | 1 | 1.95 | 1.95 |
| %P.P.PIEZ4 | % | P.P. piezas especial, codos, uniones PVC | 5 % | 37.98 | 1.90 |
|  |  | Total |  |  | 39.88 |

**P6TUBPE063.06** m Tubería de PE100 DN63 PN6 (18/11/2011)
0 m × 2.6 (2.76 con costes indirectos) = 0.00
Tubería de polietileno de alta densidad PE100 de 63 mm de diámetro y 6 atm de presión nominal de trabajo y unión por soldadura o manguito,s/ Norma UNE-EN 12201 SDR 11 para abastecimiento y UNE-EN 13244 para saneamiento y/o según normativa vigente, ; incluyendo transporte, distribución de materiales a pie de obra, montaje, colocación y pruebas de funcionamiento, así como piezas especiales, carretes, codos, T´s y derivaciones. Unidad totalmente terminada.

| Código | Ud | Descripción | Rendimiento | Precio | Importe |
|---|---|---|---|---|---|
| MAO-001 | h | Cuadrilla "A" | 0.022 | 42 | 0.92 |
| MATTUBPE06306 | m | Tubería de PE100 DN63 PN6 ( a pie de obra) (material; 15/04/2020) | 1 | 1.37 | 1.37 |
| %P.P.PIEZ1 | % | P.P. piezas especiales (18/11/2011) | 10 % | 2.29 | 0.23 |
| %CDP.3 | % | Carga, descarga y perdidas 3% (06/07/2015) | 3.2 % | 2.52 | 0.08 |
|  |  | Total |  |  | 2.6 |

**P6TUBPE063.10** m Tubería de PE100 DN63 PN10 (18/11/2011)
0 m × 2.87 (3.04 con costes indirectos) = 0.00
Tubería de polietileno de alta densidad PE100,s/ normas UNE 12201, de 63 mm de diámetro y 10 atm de presión nominal de trabajo y unión por manguito; incluyendo transporte, distribución de materiales a pie de obra, montaje, colocación y pruebas de funcionamiento, así como piezas especiales, codos, T´s y derivaciones. Unidad totalmente terminada.

| Código | Ud | Descripción | Rendimiento | Precio | Importe |
|---|---|---|---|---|---|
| MAO-001 | h | Cuadrilla "A" | 0.022 | 42 | 0.92 |
| MATTUBPE06310 | m | Tubería de PE100 DN63 PN10 ( a pie de obra) (material; 15/04/2020) | 1 | 1.61 | 1.61 |
| %P.P.PIEZ1 | % | P.P. piezas especiales | 10 % | 2.53 | 0.25 |
| %CDP.3 | % | Carga, descarga y perdidas 3% | 3.2 % | 2.78 | 0.09 |
|  |  | Total |  |  | 2.87 |

**P6TUBPE063.16** m Tubería de PE100 DN63 PN16 (18/11/2011)
0 m × 4.3 (4.56 con costes indirectos) = 0.00
Tubería de polietileno de alta densidad PE100,s/ normas UNE 12201, de 63 mm de diámetro y 16 atm de presión nominal de trabajo y unión por manguito; incluyendo transporte, distribución de materiales a pie de obra, montaje, colocación y pruebas de funcionamiento, así como piezas especiales, codos, T´s y derivaciones. Unidad totalmente terminada.

| Código | Ud | Descripción | Rendimiento | Precio | Importe |
|---|---|---|---|---|---|
| MAO-001 | h | Cuadrilla "A" | 0.022 | 42 | 0.92 |
| MATTUBPE06316 | m | Tubería de PE100 DN63 PN16 ( a pie de obra) (material; 15/04/2020) | 1 | 2.87 | 2.87 |
| %P.P.PIEZ1 | % | P.P. piezas especiales | 10 % | 3.79 | 0.38 |
| %CDP.3 | % | Carga, descarga y perdidas 3% | 3.2 % | 4.17 | 0.13 |
|  |  | Total |  |  | 4.3 |

**P6TUBPE075.06** m Tubería de PE100 DN75 PN6 (18/11/2011)
0 m × 3.24 (3.43 con costes indirectos) = 0.00
Tubería de polietileno de alta densidad PE100 de 75 mm de diámetro y 6 atm de presión nominal de trabajo y unión por soldadura o manguito,s/ Norma UNE-EN 12201 SDR 11 para abastecimiento y UNE-EN 13244 para saneamiento y/o según normativa vigente, ; incluyendo transporte, distribución de materiales a pie de obra, montaje, colocación y pruebas de funcionamiento, así como piezas especiales, carretes, codos, T´s y derivaciones. Unidad totalmente terminada.

| Código | Ud | Descripción | Rendimiento | Precio | Importe |
|---|---|---|---|---|---|
| MAO-001 | h | Cuadrilla "A" | 0.022 | 42 | 0.92 |
| MATTUBPE07506 | m | Tubería de PE100 DN75 PN6 ( a pie de obra) (material; 15/04/2020) | 1 | 1.93 | 1.93 |
| %P.P.PIEZ1 | % | P.P. piezas especiales | 10 % | 2.85 | 0.29 |
| %CDP.3 | % | Carga, descarga y perdidas 3% | 3.2 % | 3.14 | 0.10 |
|  |  | Total |  |  | 3.24 |

**P6TUBPE075.10** m Tubería de PE100 DN75 PN10 (18/11/2011)
0 m × 3.62 (3.84 con costes indirectos) = 0.00
Tubería de polietileno de alta densidad PE100 de 75 mm de diámetro y 10 atm de presión nominal de trabajo y unión por soldadura o manguito,s/ Norma UNE-EN 12201 SDR 11 para abastecimiento y UNE-EN 13244 para saneamiento y/o según normativa vigente, ; incluyendo transporte, distribución de materiales a pie de obra, montaje, colocación y pruebas de funcionamiento, así como piezas especiales, carretes, codos, T´s y derivaciones. Unidad totalmente terminada.

| Código | Ud | Descripción | Rendimiento | Precio | Importe |
|---|---|---|---|---|---|
| MAO-001 | h | Cuadrilla "A" | 0.022 | 42 | 0.92 |
| MATTUBPE07510 | m | Tubería de PE100 DN75 PN10 ( a pie de obra) (material; 15/04/2020) | 1 | 2.27 | 2.27 |
| %CDP.3 | % | Carga, descarga y perdidas 3% | 3.2 % | 3.19 | 0.10 |
| %P.P.PIEZ1 | % | P.P. piezas especiales | 10 % | 3.29 | 0.33 |
|  |  | Total |  |  | 3.62 |

**P6TUBPE075.16** m Tubería de PE100 DN75 PN16 (18/11/2011)
0 m × 4.75 (5.04 con costes indirectos) = 0.00
Tubería de polietileno de alta densidad PE100 de 75 mm de diámetro y 16 atm de presión nominal de trabajo y unión por soldadura o manguito,s/ Norma UNE-EN 12201 SDR 11 para abastecimiento y UNE-EN 13244 para saneamiento y/o según normativa vigente, ; incluyendo transporte, distribución de materiales a pie de obra, montaje, colocación y pruebas de funcionamiento, así como piezas especiales, carretes, codos, T´s y derivaciones. Unidad totalmente terminada.

| Código | Ud | Descripción | Rendimiento | Precio | Importe |
|---|---|---|---|---|---|
| MAO-001 | h | Cuadrilla "A" | 0.022 | 42 | 0.92 |
| MATTUBPE07516 | m | Tubería de PE100 DN75 PN16 ( a pie de obra) (material; 14/10/2015) | 1 | 3.27 | 3.27 |
| %CDP.3 | % | Carga, descarga y perdidas 3% | 3.2 % | 4.19 | 0.13 |
| %P.P.PIEZ1 | % | P.P. piezas especiales | 10 % | 4.32 | 0.43 |
|  |  | Total |  |  | 4.75 |

**P6TUBPE080.10** m Tubería de PE100 DN80 PN10 (18/11/2011)
0 m × 3.79 (4.02 con costes indirectos) = 0.00
Tubería de polietileno de alta densidad PE100,s/ normas UNE 12201, de 80 mm de diámetro y 10 atm de presión nominal de trabajo y unión por manguito; incluyendo transporte, distribución de materiales a pie de obra, montaje, colocación y pruebas de funcionamiento, así como piezas especiales, codos, T´s y derivaciones. Unidad totalmente terminada.

| Código | Ud | Descripción | Rendimiento | Precio | Importe |
|---|---|---|---|---|---|
| MAO-001 | h | Cuadrilla "A" | 0.022 | 42 | 0.92 |
| MATTUBPE08010 | m | Tubería de PE100 DN80 PN10 ( a pie de obra) (material; 15/04/2020) | 1 | 2.42 | 2.42 |
| %P.P.PIEZ1 | % | P.P. piezas especiales | 10 % | 3.34 | 0.33 |
| %CDP.3 | % | Carga, descarga y perdidas 3% | 3.2 % | 3.67 | 0.12 |
|  |  | Total |  |  | 3.79 |

**P6TUBPE090.06** m Tubería de PE100 DN90 PN6 (18/11/2011)
0 m × 4.19 (4.44 con costes indirectos) = 0.00
Tubería de polietileno de alta densidad PE100 de 90 mm de diámetro y 6 atm de presión nominal de trabajo y unión por soldadura o manguito;,s/ Norma UNE-EN 12201 SDR 11 para abastecimiento y UNE-EN 13244 para saneamiento y/o según normativa vigente, incluyendo transporte, distribución de materiales a pie de obra, montaje, colocación y pruebas de funcionamiento, así como piezas especiales, carretes, codos, T´s y derivaciones. Unidad totalmente terminada.

| Código | Ud | Descripción | Rendimiento | Precio | Importe |
|---|---|---|---|---|---|
| MAO-001 | h | Cuadrilla "A" | 0.022 | 42 | 0.92 |
| MATTUBPE09006 | m | Tubería de PE100 DN90PN6 ( a pie de obra) (material; 15/04/2020) | 1 | 2.77 | 2.77 |
| %P.P.PIEZ1 | % | P.P. piezas especiales | 10 % | 3.69 | 0.37 |
| %CDP.3 | % | Carga, descarga y perdidas 3% | 3.2 % | 4.06 | 0.13 |
|  |  | Total |  |  | 4.19 |

**P6TUBPE090.10** m Tubería de PE100 DN90 PN10 (18/11/2011)
0 m × 4.75 (5.04 con costes indirectos) = 0.00
Tubería de polietileno de alta densidad PE100,s/ normas UNE 12201, de 90 mm de diámetro y 10 atm de presión nominal de trabajo y unión por manguito; incluyendo transporte, distribución de materiales a pie de obra, montaje, colocación y pruebas de funcionamiento, así como piezas especiales, codos, T´s y derivaciones. Unidad totalmente terminada.

| Código | Ud | Descripción | Rendimiento | Precio | Importe |
|---|---|---|---|---|---|
| MAO-001 | h | Cuadrilla "A" | 0.022 | 42 | 0.92 |
| MATTUBPE09010 | m | Tubería de PE100 DN90 PN10 ( a pie de obra) (material; 15/04/2020) | 1 | 3.26 | 3.26 |
| %P.P.PIEZ1 | % | P.P. piezas especiales | 10 % | 4.18 | 0.42 |
| %CDP.3 | % | Carga, descarga y perdidas 3% | 3.2 % | 4.60 | 0.15 |
|  |  | Total |  |  | 4.75 |

**P6TUBPE090.16** m Tubería de PE100 DN90 PN16 (18/11/2011)
0 m × 6.35 (6.73 con costes indirectos) = 0.00
Tubería de polietileno de alta densidad PE100,s/ normas UNE 12201, de 90 mm de diámetro y 16 atm de presión nominal de trabajo y unión por manguito; incluyendo transporte, distribución de materiales a pie de obra, montaje, colocación y pruebas de funcionamiento, así como piezas especiales, codos, T´s y derivaciones. Unidad totalmente terminada.

| Código | Ud | Descripción | Rendimiento | Precio | Importe |
|---|---|---|---|---|---|
| MAO-001 | h | Cuadrilla "A" | 0.022 | 42 | 0.92 |
| MATTUBPE09016 | m | Tubería de PE100 DN90 PN16 ( a pie de obra) (material; 14/10/2015) | 1 | 4.67 | 4.67 |
| %P.P.PIEZ1 | % | P.P. piezas especiales | 10 % | 5.59 | 0.56 |
| %CDP.3 | % | Carga, descarga y perdidas 3% | 3.2 % | 6.15 | 0.20 |
|  |  | Total |  |  | 6.35 |

**P6TUBPE110.16** m Tubería de PE100 DN110 PN16 (18/11/2011)
0 m × 8.93 (9.47 con costes indirectos) = 0.00
Tubería de polietileno de alta densidad PE100,s/ normas UNE 12201, de 110 mm de diámetro y 16 atm de presión nominal de trabajo y unión por manguito; incluyendo transporte, distribución de materiales a pie de obra, montaje, colocación y pruebas de funcionamiento, así como piezas especiales, codos, T´s y derivaciones. Unidad totalmente terminada.

| Código | Ud | Descripción | Rendimiento | Precio | Importe |
|---|---|---|---|---|---|
| MAO-001 | h | Cuadrilla "A" | 0.022 | 42 | 0.92 |
| MATTUBPE11016 | m | Tubería de PE100 DN110 PN16 ( a pie de obra) (material; 14/10/2015) | 1 | 6.94 | 6.94 |
| %P.P.PIEZ1 | % | P.P. piezas especiales | 10 % | 7.86 | 0.79 |
| %CDP.3 | % | Carga, descarga y perdidas 3% | 3.2 % | 8.65 | 0.28 |
|  |  | Total |  |  | 8.93 |

**P6TUBPE160.16** m Tubería de PE100 DN160PN16 (18/11/2011)
0 m × 17.67 (18.73 con costes indirectos) = 0.00
Tubería de polietileno de alta densidad PE100,s/ normas UNE 12201, de 160 mm de diámetro y 16 atm de presión nominal de trabajo y unión por manguito; incluyendo transporte, distribución de materiales a pie de obra, montaje, colocación y pruebas de funcionamiento, así como piezas especiales, codos, T´s y derivaciones. Unidad totalmente terminada.

| Código | Ud | Descripción | Rendimiento | Precio | Importe |
|---|---|---|---|---|---|
| MAO-001 | h | Cuadrilla "A" | 0.022 | 42 | 0.92 |
| MATTUBPE16016 | m | Tubería de PE100 DN160 PN16 ( a pie de obra) (material; 14/10/2015) | 1 | 14.64 | 14.64 |
| %P.P.PIEZ1 | % | P.P. piezas especiales | 10 % | 15.56 | 1.56 |
| %CDP.3 | % | Carga, descarga y perdidas 3% | 3.2 % | 17.12 | 0.55 |
|  |  | Total |  |  | 17.67 |

**P6TUBPE700.16** m Tubería de PE100 DN710PN16 (18/11/2011)
0 m × 363.52 (385.33 con costes indirectos) = 0.00
Tubería de polietileno de alta densidad PE100,de 710 mm de diámetro y 16 atm de presión nominal de trabajo y unión por soldadura o manguitos/ Norma UNE-EN 12201 SDR 11 para abastecimiento y UNE-EN 13244 para saneamiento y/o según normativa vigente, ; incluyendo transporte, distribución de materiales a pie de obra, montaje, colocación y pruebas de funcionamiento, así como piezas especiales, carretes, codos, T´s y derivaciones. Unidad totalmente terminada.

| Código | Ud | Descripción | Rendimiento | Precio | Importe |
|---|---|---|---|---|---|
| MAO-001 | h | Cuadrilla "A" | 0.05 | 42 | 2.10 |
| MAQ-001B | h | Camión grúa 15 tn | 0.15 | 30 | 4.50 |
| MATTUBPE70016 | m | Tubería de PE100 DN700PN16 ( a pie de obra) (material; 21/05/2020) | 1 | 313.63 | 313.63 |
| %P.P.PIEZ1 | % | P.P. piezas especiales | 10 % | 320.23 | 32.02 |
| %CDP.3 | % | Carga, descarga y perdidas 3% | 3.2 % | 352.25 | 11.27 |
|  |  | Total |  |  | 363.52 |

**P6TUBPE75.16** m Tubería de PE100 DN75 PN16 (23/07/2013)
0 m × 4.97 (5.27 con costes indirectos) = 0.00
Tubería de polietileno de alta densidad PE100,s/ normas UNE 12201, de 75 mm de diámetro y 16 atm de presión nominal de trabajo y unión por manguito; incluyendo transporte, distribución de materiales a pie de obra, montaje, colocación y pruebas de funcionamiento, así como piezas especiales, codos, T´s y derivaciones. Unidad totalmente terminada.

| Código | Ud | Descripción | Rendimiento | Precio | Importe |
|---|---|---|---|---|---|
| MAO-001 | h | Cuadrilla "A" | 0.022 | 42 | 0.92 |
| MATTUBPE07516 | m | Tubería de PE100 DN75 PN16 ( a pie de obra) | 1 | 3.27 | 3.27 |
| %PP.HINCA | % | P.P. de Piezas especiales anillos impermeabilizac. hinca (23/07/2013) | 15 % | 4.19 | 0.63 |
| %CDP.3 | % | Carga, descarga y perdidas 3% | 3.2 % | 4.82 | 0.15 |
|  |  | Total |  |  | 4.97 |

**P6TUBPE110.06** m Tubería de PE100 DN110PN6 (18/11/2011)
0 m × 5.53 (5.86 con costes indirectos) = 0.00
Tubería de polietileno de alta densidad PE100,de 110 mm de diámetro y 6 atm de presión nominal de trabajo y unión por soldadura o manguitos/ Norma UNE-EN 12201 SDR 11 para abastecimiento y UNE-EN 13244 para saneamiento y/o según normativa vigente, ; incluyendo transporte, distribución de materiales a pie de obra, montaje, colocación y pruebas de funcionamiento, así como piezas especiales, carretes, codos, T´s y derivaciones. Unidad totalmente terminada.

| Código | Ud | Descripción | Rendimiento | Precio | Importe |
|---|---|---|---|---|---|
| MAO-001 | h | Cuadrilla "A" | 0.022 | 42 | 0.92 |
| MATTUBPE11006 | m | Tubería de PE100 DN110 PN6 ( a pie de obra) (material; 15/04/2020) | 1 | 3.95 | 3.95 |
| %P.P.PIEZ1 | % | P.P. piezas especiales | 10 % | 4.87 | 0.49 |
| %CDP.3 | % | Carga, descarga y perdidas 3% | 3.2 % | 5.36 | 0.17 |
|  |  | Total |  |  | 5.53 |

**P6TUBPE110.10** m Tubería de PE100 DN110 PN10 (18/11/2011)
0 m × 6.33 (6.71 con costes indirectos) = 0.00
Tubería de polietileno de alta densidad PE100,s/ normas UNE 12201, de 110 mm de diámetro y 10 atm de presión nominal de trabajo y unión por manguito; incluyendo transporte, distribución de materiales a pie de obra, montaje, colocación y pruebas de funcionamiento, así como piezas especiales, codos, T´s y derivaciones. Unidad totalmente terminada.

| Código | Ud | Descripción | Rendimiento | Precio | Importe |
|---|---|---|---|---|---|
| MAO-001 | h | Cuadrilla "A" | 0.022 | 42 | 0.92 |
| MATTUBPE11010 | m | Tubería de PE100 DN110 PN10 ( a pie de obra) (material; 15/04/2020) | 1 | 4.65 | 4.65 |
| %P.P.PIEZ1 | % | P.P. piezas especiales | 10 % | 5.57 | 0.56 |
| %CDP.3 | % | Carga, descarga y perdidas 3% | 3.2 % | 6.13 | 0.20 |
|  |  | Total |  |  | 6.33 |

**P6TUBPE125.06** m Tubería de PE100 DN125PN6 (18/11/2011)
0 m × 6.77 (7.18 con costes indirectos) = 0.00
Tubería de polietileno de alta densidad PE100,de 125mm de diámetro y 6 atm de presión nominal de trabajo y unión por soldadura o manguitos/ Norma UNE-EN 12201 SDR 11 para abastecimiento y UNE-EN 13244 para saneamiento y/o según normativa vigente, ; incluyendo transporte, distribución de materiales a pie de obra, montaje, colocación y pruebas de funcionamiento, así como piezas especiales, carretes, codos, T´s y derivaciones. Unidad totalmente terminada.

| Código | Ud | Descripción | Rendimiento | Precio | Importe |
|---|---|---|---|---|---|
| MAO-001 | h | Cuadrilla "A" | 0.022 | 42 | 0.92 |
| MATTUBPE12506 | m | Tubería de PE100 DN125 PN6 ( a pie de obra) (material; 15/04/2020) | 1 | 5.04 | 5.04 |
| %P.P.PIEZ1 | % | P.P. piezas especiales | 10 % | 5.96 | 0.60 |
| %CDP.3 | % | Carga, descarga y perdidas 3% | 3.2 % | 6.56 | 0.21 |
|  |  | Total |  |  | 6.77 |

**P6TUBPE125.10** m Tubería de PE100 DN125PN10 (18/11/2011)
0 m × 7.78 (8.25 con costes indirectos) = 0.00
Tubería de polietileno de alta densidad PE100,de 125mm de diámetro y 10 atm de presión nominal de trabajo y unión por soldadura o manguitos/ Norma UNE-EN 12201 SDR 11 para abastecimiento y UNE-EN 13244 para saneamiento y/o según normativa vigente, ; incluyendo transporte, distribución de materiales a pie de obra, montaje, colocación y pruebas de funcionamiento, así como piezas especiales, carretes, codos, T´s y derivaciones. Unidad totalmente terminada.

| Código | Ud | Descripción | Rendimiento | Precio | Importe |
|---|---|---|---|---|---|
| MAO-001 | h | Cuadrilla "A" | 0.022 | 42 | 0.92 |
| MATTUBPE12510 | m | Tubería de PE100 DN125 PN10 ( a pie de obra) (material; 15/04/2020) | 1 | 5.93 | 5.93 |
| %P.P.PIEZ1 | % | P.P. piezas especiales | 10 % | 6.85 | 0.69 |
| %CDP.3 | % | Carga, descarga y perdidas 3% | 3.2 % | 7.54 | 0.24 |
|  |  | Total |  |  | 7.78 |

**P6TUBPE125.16** m Tubería de PE100 DN125PN16 (18/11/2011)
0 m × 11.33 (12.01 con costes indirectos) = 0.00
Tubería de polietileno de alta densidad PE100,s/ normas UNE 12201, de 125 mm de diámetro y 16 atm de presión nominal de trabajo y unión por manguito; incluyendo transporte, distribución de materiales a pie de obra, montaje, colocación y pruebas de funcionamiento, así como piezas especiales, codos, T´s y derivaciones. Unidad totalmente terminada.

| Código | Ud | Descripción | Rendimiento | Precio | Importe |
|---|---|---|---|---|---|
| MAO-001 | h | Cuadrilla "A" | 0.022 | 42 | 0.92 |
| MATTUBPE12516 | m | Tubería de PE100 DN125 PN16 ( a pie de obra) (material; 14/10/2015) | 1 | 9.06 | 9.06 |
| %P.P.PIEZ1 | % | P.P. piezas especiales | 10 % | 9.98 | 1.00 |
| %CDP.3 | % | Carga, descarga y perdidas 3% | 3.2 % | 10.98 | 0.35 |
|  |  | Total |  |  | 11.33 |

**P6TUBPE125.20** m Tubería de PE100 DN125PN20 (18/11/2011)
0 m × 12.39 (13.13 con costes indirectos) = 0.00
Tubería de polietileno de alta densidad PE100,de 125mm de diámetro y 20 atm de presión nominal de trabajo y unión por soldadura o manguitos/ Norma UNE-EN 12201 SDR 11 para abastecimiento y UNE-EN 13244 para saneamiento y/o según normativa vigente, ; incluyendo transporte, distribución de materiales a pie de obra, montaje, colocación y pruebas de funcionamiento, así como piezas especiales, carretes, codos, T´s y derivaciones. Unidad totalmente terminada.

| Código | Ud | Descripción | Rendimiento | Precio | Importe |
|---|---|---|---|---|---|
| MAO-001 | h | Cuadrilla "A" | 0.022 | 42 | 0.92 |
| MATTUBPE12520 | m | Tubería de PE100 DN125 PN20 ( a pie de obra) (material; 16/06/2017) | 1 | 10 | 10.00 |
| %P.P.PIEZ1 | % | P.P. piezas especiales | 10 % | 10.92 | 1.09 |
| %CDP.3 | % | Carga, descarga y perdidas 3% | 3.2 % | 12.01 | 0.38 |
|  |  | Total |  |  | 12.39 |

**P6TUBPE140.06** m Tubería de PE100 DN140PN6 (18/11/2011)
0 m × 10.62 (11.26 con costes indirectos) = 0.00
Tubería de polietileno de alta densidad PE100,de 140 mm de diámetro y 6 atm de presión nominal de trabajo y unión por soldadura o manguitos/ Norma UNE-EN 12201 SDR 11 para abastecimiento y UNE-EN 13244 para saneamiento y/o según normativa vigente, ; incluyendo transporte, distribución de materiales a pie de obra, montaje, colocación y pruebas de funcionamiento, así como piezas especiales, carretes, codos, T´s y derivaciones. Unidad totalmente terminada.

| Código | Ud | Descripción | Rendimiento | Precio | Importe |
|---|---|---|---|---|---|
| MAO-001 | h | Cuadrilla "A" | 0.035 | 42 | 1.47 |
| MATTUBPE14006 | m | Tubería de PE100 DN140PN6 ( a pie de obra) (material; 14/10/2015) | 1 | 7.88 | 7.88 |
| %P.P.PIEZ1 | % | P.P. piezas especiales | 10 % | 9.35 | 0.94 |
| %CDP.3 | % | Carga, descarga y perdidas 3% | 3.2 % | 10.29 | 0.33 |
|  |  | Total |  |  | 10.62 |

**P6TUBPE140.16** m Tubería de PE100 DN140PN16 (18/11/2011)
0 m × 13.24 (14.03 con costes indirectos) = 0.00
Tubería de polietileno de alta densidad PE100,s/ normas UNE 12201, de 140 mm de diámetro y 16 atm de presión nominal de trabajo y unión por manguito; incluyendo transporte, distribución de materiales a pie de obra, montaje, colocación y pruebas de funcionamiento, así como piezas especiales, codos, T´s y derivaciones. Unidad totalmente terminada.

| Código | Ud | Descripción | Rendimiento | Precio | Importe |
|---|---|---|---|---|---|
| MAO-001 | h | Cuadrilla "A" | 0.022 | 42 | 0.92 |
| MATTUBPE14016 | m | Tubería de PE100 DN140 PN16 ( a pie de obra) (material; 15/04/2020) | 1 | 10.74 | 10.74 |
| %P.P.PIEZ1 | % | P.P. piezas especiales | 10 % | 11.66 | 1.17 |
| %CDP.3 | % | Carga, descarga y perdidas 3% | 3.2 % | 12.83 | 0.41 |
|  |  | Total |  |  | 13.24 |

**P6TUBPE160.10** Ml Tubería PE100 DN 160 mm PN10 (17/09/2015)
0 Ml × 10.32 (10.94 con costes indirectos) = 0.00
Tubería de polietileno de Alta densidad
Material Polietileno apta para usos alimentarios
Diámetro: DN 160 mm
Tipo: PE 100
Norma: UNE 53.966/ EN 12201
Densidad: 0,953
Presión: 10 atm
Color: Azul
Incluso p.p. de uniones, anclajes y piezas especiales.

| Código | Ud | Descripción | Rendimiento | Precio | Importe |
|---|---|---|---|---|---|
| MATTUBPE16010 | Ml | Tubería Polietileno DN 160 mm PN10 (material; 14/10/2015) | 1 | 8.71 | 8.71 |
| %MONT-15 | % | Montaje-15% equipos (17/09/2015) | 15 % | 8.71 | 1.31 |
| %PRUEBAS-3 | % | Pruebas-3% válvulas (17/09/2015) | 3 % | 10.02 | 0.30 |
|  |  | Total |  |  | 10.32 |

**P6TUBPE200.10** m Tubería de PE100 DN200PN10 (18/11/2011)
0 m × 31.53 (33.42 con costes indirectos) = 0.00
Tubería de polietileno de alta densidad PE100,s/ normas UNE 12201, de 200 mm de diámetro y 10 atm de presión nominal de trabajo y unión por manguito; incluyendo transporte, distribución de materiales a pie de obra, montaje, colocación y pruebas de funcionamiento, así como piezas especiales, codos, T´s y derivaciones. Unidad totalmente terminada.

| Código | Ud | Descripción | Rendimiento | Precio | Importe |
|---|---|---|---|---|---|
| MAO-001 | h | Cuadrilla "A" | 0.3 | 42 | 12.60 |
| MATTUBPE20010 | m | Tubería de PE100 DN200 PN10 ( a pie de obra) (material; 15/04/2020) | 1 | 15.17 | 15.17 |
| %P.P.PIEZ1 | % | P.P. piezas especiales | 10 % | 27.77 | 2.78 |
| %CDP.3 | % | Carga, descarga y perdidas 3% | 3.2 % | 30.55 | 0.98 |
|  |  | Total |  |  | 31.53 |

**P6TUBPE200.16** m Tubería de PE100 DN200PN16 (18/11/2011)
0 m × 39.23 (41.58 con costes indirectos) = 0.00
Tubería de polietileno de alta densidad PE100,s/ normas UNE 12201, de 200 mm de diámetro y 16 atm de presión nominal de trabajo y unión por manguito; incluyendo transporte, distribución de materiales a pie de obra, montaje, colocación y pruebas de funcionamiento, así como piezas especiales, codos, T´s y derivaciones. Unidad totalmente terminada.

| Código | Ud | Descripción | Rendimiento | Precio | Importe |
|---|---|---|---|---|---|
| MAO-001 | h | Cuadrilla "A" | 0.3 | 42 | 12.60 |
| MATTUBPE20016 | m | Tubería de PE100 DN200 PN16 ( a pie de obra) (material; 15/04/2020) | 1 | 21.95 | 21.95 |
| %P.P.PIEZ1 | % | P.P. piezas especiales | 10 % | 34.55 | 3.46 |
| %CDP.3 | % | Carga, descarga y perdidas 3% | 3.2 % | 38.01 | 1.22 |
|  |  | Total |  |  | 39.23 |

**P6TUBPE250.16** m Tubería de PE100 DN250PN16 (18/11/2011)
0 m × 38.38 (40.68 con costes indirectos) = 0.00
Tubería de polietileno de alta densidad PE100,de 250 mm de diámetro y 20 atm de presión nominal de trabajo y unión por soldadura o manguitos/ Norma UNE-EN 12201 SDR 11 para abastecimiento y UNE-EN 13244 para saneamiento y/o según normativa vigente, ; incluyendo transporte, distribución de materiales a pie de obra, montaje, colocación y pruebas de funcionamiento, así como piezas especiales, carretes, codos, T´s y derivaciones. Unidad totalmente terminada.

| Código | Ud | Descripción | Rendimiento | Precio | Importe |
|---|---|---|---|---|---|
| MAO-001 | h | Cuadrilla "A" | 0.3 | 42 | 12.60 |
| MATTUBPE25016 | m | Tubería de PE100 DN250PN16 ( a pie de obra) (material; 15/04/2020) | 1 | 21.21 | 21.21 |
| %P.P.PIEZ1 | % | P.P. piezas especiales | 10 % | 33.81 | 3.38 |
| %CDP.3 | % | Carga, descarga y perdidas 3% | 3.2 % | 37.19 | 1.19 |
|  |  | Total |  |  | 38.38 |

**P6TUBPE250.20** m Tubería de PE100 DN250PN20 (18/11/2011)
0 m × 40.41 (42.83 con costes indirectos) = 0.00
Tubería de polietileno de alta densidad PE100,de 250 mm de diámetro y 20 atm de presión nominal de trabajo y unión por soldadura o manguitos/ Norma UNE-EN 12201 SDR 11 para abastecimiento y UNE-EN 13244 para saneamiento y/o según normativa vigente, ; incluyendo transporte, distribución de materiales a pie de obra, montaje, colocación y pruebas de funcionamiento, así como piezas especiales, carretes, codos, T´s y derivaciones. Unidad totalmente terminada.

| Código | Ud | Descripción | Rendimiento | Precio | Importe |
|---|---|---|---|---|---|
| MAO-001 | h | Cuadrilla "A" | 0.3 | 42 | 12.60 |
| MATTUBPE25020 | m | Tubería de PE100 DN250PN20 ( a pie de obra) (material; 26/05/2017) | 1 | 23 | 23.00 |
| %P.P.PIEZ1 | % | P.P. piezas especiales | 10 % | 35.60 | 3.56 |
| %CDP.3 | % | Carga, descarga y perdidas 3% | 3.2 % | 39.16 | 1.25 |
|  |  | Total |  |  | 40.41 |

**P6TUBPE315.06** m Tubería de PE100 DN315PN6 (18/11/2011)
0 m × 30.63 (32.47 con costes indirectos) = 0.00
Tubería de polietileno de alta densidad PE100,de 315 mm de diámetro y 6 atm de presión nominal de trabajo y unión por soldadura o manguitos/ Norma UNE-EN 12201 SDR 11 para abastecimiento y UNE-EN 13244 para saneamiento y/o según normativa vigente, ; incluyendo transporte, distribución de materiales a pie de obra, montaje, colocación y pruebas de funcionamiento, así como piezas especiales, carretes, codos, T´s y derivaciones. Unidad totalmente terminada.

| Código | Ud | Descripción | Rendimiento | Precio | Importe |
|---|---|---|---|---|---|
| MAO-001 | h | Cuadrilla "A" | 0.035 | 42 | 1.47 |
| MATTUBPE31506 | m | Tubería de PE100 DN315PN6 ( a pie de obra) (material; 14/10/2015) | 1 | 25.51 | 25.51 |
| %P.P.PIEZ1 | % | P.P. piezas especiales | 10 % | 26.98 | 2.70 |
| %CDP.3 | % | Carga, descarga y perdidas 3% | 3.2 % | 29.68 | 0.95 |
|  |  | Total |  |  | 30.63 |

**P6TUBPE315.10** m Tubería de PE100 DN315PN10 (18/11/2011)
0 m × 48.05 (50.93 con costes indirectos) = 0.00
Tubería de polietileno de alta densidad PE100,de 315 mm de diámetro y 10 atm de presión nominal de trabajo y unión por soldadura o manguitos/ Norma UNE-EN 12201 SDR 11 para abastecimiento y UNE-EN 13244 para saneamiento y/o según normativa vigente, ; incluyendo transporte, distribución de materiales a pie de obra, montaje, colocación y pruebas de funcionamiento, así como piezas especiales, carretes, codos, T´s y derivaciones. Unidad totalmente terminada.

| Código | Ud | Descripción | Rendimiento | Precio | Importe |
|---|---|---|---|---|---|
| MAO-001 | h | Cuadrilla "A" | 0.035 | 42 | 1.47 |
| MATTUBPE31510 | m | Tubería de PE100 DN315PN10 ( a pie de obra) (material; 15/04/2020) | 1 | 40.86 | 40.86 |
| %P.P.PIEZ1 | % | P.P. piezas especiales | 10 % | 42.33 | 4.23 |
| %CDP.3 | % | Carga, descarga y perdidas 3% | 3.2 % | 46.56 | 1.49 |
|  |  | Total |  |  | 48.05 |

**P6TUBPE315.20** m Tubería de PE100 DN3150PN20 (18/11/2011)
0 m × 80.7 (85.54 con costes indirectos) = 0.00
Tubería de polietileno de alta densidad PE100,de 315 mm de diámetro y 20 atm de presión nominal de trabajo y unión por soldadura o manguitos/ Norma UNE-EN 12201 SDR 11 para abastecimiento y UNE-EN 13244 para saneamiento y/o según normativa vigente, ; incluyendo transporte, distribución de materiales a pie de obra, montaje, colocación y pruebas de funcionamiento, así como piezas especiales, carretes, codos, T´s y derivaciones. Unidad totalmente terminada.

| Código | Ud | Descripción | Rendimiento | Precio | Importe |
|---|---|---|---|---|---|
| MAO-001 | h | Cuadrilla "A" | 0.4 | 42 | 16.80 |
| MATTUBPE31520 | m | Tubería de PE100 DN315PN20 ( a pie de obra) (material; 15/04/2020) | 1 | 54.29 | 54.29 |
| %P.P.PIEZ1 | % | P.P. piezas especiales | 10 % | 71.09 | 7.11 |
| %CDP.3 | % | Carga, descarga y perdidas 3% | 3.2 % | 78.20 | 2.50 |
|  |  | Total |  |  | 80.7 |

**P6TUBPE350.06** m Tubería de PE100 DN350PN6 (18/11/2011)
0 m × 49.2 (52.15 con costes indirectos) = 0.00
Tubería de polietileno de alta densidad PE100,de 350 mm de diámetro y 6 atm de presión nominal de trabajo y unión por soldadura o manguitos/ Norma UNE-EN 12201 SDR 11 para abastecimiento y UNE-EN 13244 para saneamiento y/o según normativa vigente, ; incluyendo transporte, distribución de materiales a pie de obra, montaje, colocación y pruebas de funcionamiento, así como piezas especiales, carretes, codos, T´s y derivaciones. Unidad totalmente terminada.

| Código | Ud | Descripción | Rendimiento | Precio | Importe |
|---|---|---|---|---|---|
| MAO-001 | h | Cuadrilla "A" | 0.035 | 42 | 1.47 |
| MATTUBPE35006 | m | Tubería de PE100 DN355PN6 ( a pie de obra) (material; 15/04/2020) | 1 | 41.87 | 41.87 |
| %P.P.PIEZ1 | % | P.P. piezas especiales | 10 % | 43.34 | 4.33 |
| %CDP.3 | % | Carga, descarga y perdidas 3% | 3.2 % | 47.67 | 1.53 |
|  |  | Total |  |  | 49.2 |

**P6TUBPE350.16** m Tubería de PE100 DN350PN16 (18/11/2011)
0 m × 52.53 (55.68 con costes indirectos) = 0.00
Tubería de polietileno de alta densidad PE100,de 350 mm de diámetro y 16 atm de presión nominal de trabajo y unión por soldadura o manguitos/ Norma UNE-EN 12201 SDR 11 para abastecimiento y UNE-EN 13244 para saneamiento y/o según normativa vigente, ; incluyendo transporte, distribución de materiales a pie de obra, montaje, colocación y pruebas de funcionamiento, así como piezas especiales, carretes, codos, T´s y derivaciones. Unidad totalmente terminada.

| Código | Ud | Descripción | Rendimiento | Precio | Importe |
|---|---|---|---|---|---|
| MAO-001 | h | Cuadrilla "A" | 0.035 | 42 | 1.47 |
| MATTUBPE35016 | m | Tubería 355mm PE100/16 p.p. soldadura (material; 21/05/2020) | 1 | 44.8 | 44.80 |
| %P.P.PIEZ1 | % | P.P. piezas especiales | 10 % | 46.27 | 4.63 |
| %CDP.3 | % | Carga, descarga y perdidas 3% | 3.2 % | 50.90 | 1.63 |
|  |  | Total |  |  | 52.53 |

**P6TUBPE350.20** m Tubería de PE100 DN360PN20 (18/11/2011)
0 m × 88.24 (93.53 con costes indirectos) = 0.00
Tubería de polietileno de alta densidad PE100,de 350 mm de diámetro y 20 atm de presión nominal de trabajo y unión por soldadura o manguitos/ Norma UNE-EN 12201 SDR 11 para abastecimiento y UNE-EN 13244 para saneamiento y/o según normativa vigente, ; incluyendo transporte, distribución de materiales a pie de obra, montaje, colocación y pruebas de funcionamiento, así como piezas especiales, carretes, codos, T´s y derivaciones. Unidad totalmente terminada.

| Código | Ud | Descripción | Rendimiento | Precio | Importe |
|---|---|---|---|---|---|
| MAO-001 | h | Cuadrilla "A" | 0.4 | 42 | 16.80 |
| MATTUBPE35020 | m | Tubería de PE100 DN355PN20 ( a pie de obra) (material; 15/04/2020) | 1 | 60.93 | 60.93 |
| %P.P.PIEZ1 | % | P.P. piezas especiales | 10 % | 77.73 | 7.77 |
| %CDP.3 | % | Carga, descarga y perdidas 3% | 3.2 % | 85.50 | 2.74 |
|  |  | Total |  |  | 88.24 |

**P6TUBPE400.06** m Tubería de PE100 DN400PN6 (18/11/2011)
0 m × 65.46 (69.39 con costes indirectos) = 0.00
Tubería de polietileno de alta densidad PE100,de 400 mm de diámetro y 6 atm de presión nominal de trabajo y unión por soldadura o manguitos/ Norma UNE-EN 12201 SDR 11 para abastecimiento y UNE-EN 13244 para saneamiento y/o según normativa vigente, ; incluyendo transporte, distribución de materiales a pie de obra, montaje, colocación y pruebas de funcionamiento, así como piezas especiales, carretes, codos, T´s y derivaciones. Unidad totalmente terminada.

| Código | Ud | Descripción | Rendimiento | Precio | Importe |
|---|---|---|---|---|---|
| MAO-001 | h | Cuadrilla "A" | 0.05 | 42 | 2.10 |
| MATTUBPE40006 | m | Tubería de PE100 DN400PN6 ( a pie de obra) (material; 15/04/2020) | 1 | 55.56 | 55.56 |
| %P.P.PIEZ1 | % | P.P. piezas especiales | 10 % | 57.66 | 5.77 |
| %CDP.3 | % | Carga, descarga y perdidas 3% | 3.2 % | 63.43 | 2.03 |
|  |  | Total |  |  | 65.46 |

**P6TUBPE500.06** m Tubería de PE100 DN500PN6 (18/11/2011)
0 m × 81.53 (86.42 con costes indirectos) = 0.00
Tubería de polietileno de alta densidad PE100,de 500 mm de diámetro y 6 atm de presión nominal de trabajo y unión por soldadura o manguitos/ Norma UNE-EN 12201 SDR 11 para abastecimiento y UNE-EN 13244 para saneamiento y/o según normativa vigente, ; incluyendo transporte, distribución de materiales a pie de obra, montaje, colocación y pruebas de funcionamiento, así como piezas especiales, carretes, codos, T´s y derivaciones. Unidad totalmente terminada.

| Código | Ud | Descripción | Rendimiento | Precio | Importe |
|---|---|---|---|---|---|
| MAO-001 | h | Cuadrilla "A" | 0.05 | 42 | 2.10 |
| MATTUBPE50006 | m | Tubería de PE100 DN500PN6 ( a pie de obra) (material; 15/04/2020) | 1 | 69.72 | 69.72 |
| %P.P.PIEZ1 | % | P.P. piezas especiales | 10 % | 71.82 | 7.18 |
| %CDP.3 | % | Carga, descarga y perdidas 3% | 3.2 % | 79.00 | 2.53 |
|  |  | Total |  |  | 81.53 |

**P6TUBPE500.16** m Tubería de PE100 DN500PN16 (18/11/2011)
0 m × 195.67 (207.41 con costes indirectos) = 0.00
Tubería de polietileno de alta densidad PE100,de 500 mm de diámetro y 16 atm de presión nominal de trabajo y unión por soldadura o manguitos/ Norma UNE-EN 12201 SDR 11 para abastecimiento y UNE-EN 13244 para saneamiento y/o según normativa vigente, ; incluyendo transporte, distribución de materiales a pie de obra, montaje, colocación y pruebas de funcionamiento, así como piezas especiales, carretes, codos, T´s y derivaciones. Unidad totalmente terminada.

| Código | Ud | Descripción | Rendimiento | Precio | Importe |
|---|---|---|---|---|---|
| MAO-001 | h | Cuadrilla "A" | 0.05 | 42 | 2.10 |
| MATTUBPE50016 | m | Tubería 500mm PE100/16 p.p. soldadura (material; 21/05/2020) | 1 | 170.26 | 170.26 |
| %P.P.PIEZ1 | % | P.P. piezas especiales | 10 % | 172.36 | 17.24 |
| %CDP.3 | % | Carga, descarga y perdidas 3% | 3.2 % | 189.60 | 6.07 |
|  |  | Total |  |  | 195.67 |

**P6TUBPE500.20** m Tubería de PE100 DN500PN20 (18/11/2011)
0 m × 140.06 (148.46 con costes indirectos) = 0.00
Tubería de polietileno de alta densidad PE100,de 500 mm de diámetro y 20 atm de presión nominal de trabajo y unión por soldadura o manguitos/ Norma UNE-EN 12201 SDR 11 para abastecimiento y UNE-EN 13244 para saneamiento y/o según normativa vigente, ; incluyendo transporte, distribución de materiales a pie de obra, montaje, colocación y pruebas de funcionamiento, así como piezas especiales, carretes, codos, T´s y derivaciones. Unidad totalmente terminada.

| Código | Ud | Descripción | Rendimiento | Precio | Importe |
|---|---|---|---|---|---|
| MAO-001 | h | Cuadrilla "A" | 0.05 | 42 | 2.10 |
| MATTUBPE50020 | m | Tubería de PE100 DN500PN20 ( a pie de obra) (material; 15/04/2020) | 1 | 118.28 | 118.28 |
| MAQ-001B | h | Camión grúa 15 tn | 0.1 | 30 | 3.00 |
| %P.P.PIEZ1 | % | P.P. piezas especiales | 10 % | 123.38 | 12.34 |
| %CDP.3 | % | Carga, descarga y perdidas 3% | 3.2 % | 135.72 | 4.34 |
|  |  | Total |  |  | 140.06 |

##### A1.1.1.3 VALVULERÍA Y ELEMENTOS DE CONTROL ARQUETAS (LB) (01/09/2005)
Importe: 80821.89

###### A1.1.1.3.1 VALVULERÍA ARQUETAS (LB) (01/09/2005)
Importe: 79346.22

**P41ETT-001B** kg Acero inoxidable AISI-316L (09/04/2020)
2661.6 kg × 5.64 (5.98 con costes indirectos) = 15916.37
Acero inoxidable AISI-316L en tubos, calderería y perfiles para elementos estructurales, unidas entre sí mediante soldadura con electrodo básico i/p.p. despuntes, pulido y tratamiento de soldaduras mediante operaciones necesarias y decapado posterior, dos manos de imprimación con pintura de epoxy totalmente montado, según CTE/ DB-SE-A y elementos de soporte necesarios en el mismo material. Los trabajos serán realizados por soldador cualificado según norma UNE-EN 287-1:1992. Incluyendo medios auxiliares y grua de alto tonelaje para el montaje, taladros y fijación de anclajes AISI-316L mediante resina de epoxy de alta resistencia en placas de apoyo y anclaje, neoprenos de apoyo y operaciones de recibido con mortero sin retracción para regularización y resto de operaciones necesarias para su terminación completa.

| Código | Ud | Descripción | Rendimiento | Precio | Importe |
|---|---|---|---|---|---|
| MAO-004C | h | Oficial 1ª O. Civil | 0.005 | 17.53 | 0.09 |
| MAO-007 | h | Peón general | 0.01 | 16.6 | 0.17 |
| MAQ-001C | h | Camión grúa 20 Tm. | 0.005 | 35.61 | 0.18 |
| MATACER-05 | kg | Acero inoxidable AISI-316L (material; 11/11/2020) | 1 | 5.2 | 5.20 |
|  |  | Total |  |  | 5.64 |

Relación comercial: 0.0056495137812, 003, 0.0051687040977

| Medición | Uds. | Largo | Parcial |
|---|---|---|---|
| s/ med ** | 1 | 2661.6 | 2661.60 |
| Total |  |  | 2661.6 |

**P6PM80INX** ud Carrete pasamuros 80 mm AISI 316 brida-brida (17/09/2015)
0 ud × 80.78 (85.63 con costes indirectos) = 0.00
Carrete pasamuros con placa de estanqueidad, extremos liso - brida de acero inoxidable de 80mm de diámetro.

| Código | Ud | Descripción | Rendimiento | Precio | Importe |
|---|---|---|---|---|---|
| MATPM80INX | ud | Carrete pasamuros 80mm INOX B-B (material; 29/06/2017) | 1 | 68.2 | 68.20 |
| %MONT-15 | % | Montaje-15% equipos | 15 % | 68.20 | 10.23 |
| %PRUEBAS-3 | % | Pruebas-3% válvulas | 3 % | 78.43 | 2.35 |
|  |  | Total |  |  | 80.78 |

**P6PM100INX** ud Carrete pasamuros 100 mm AISI 316 brida-brida (17/09/2015)
0 ud × 91.58 (97.07 con costes indirectos) = 0.00
Carrete pasamuros con placa de estanqueidad, extremos brida - brida de acero inoxidable de 100mm de diámetro.

| Código | Ud | Descripción | Rendimiento | Precio | Importe |
|---|---|---|---|---|---|
| MATPM100INX | ud | Carrete pasamuros 100mm INOX B-B (material; 29/06/2017) | 1 | 77.31 | 77.31 |
| %MONT-15 | % | Montaje-15% equipos | 15 % | 77.31 | 11.60 |
| %PRUEBAS-3 | % | Pruebas-3% válvulas | 3 % | 88.91 | 2.67 |
|  |  | Total |  |  | 91.58 |

**P6PM125INX** ud Carrete pasamuros 125 mm AISI 316 brida-brida (17/09/2015)
0 ud × 137.89 (146.16 con costes indirectos) = 0.00
Carrete pasamuros con placa de estanqueidad, extremos brida - brida de acero inoxidable de 125mm de diámetro.

| Código | Ud | Descripción | Rendimiento | Precio | Importe |
|---|---|---|---|---|---|
| MATPM125INX | ud | Carrete pasamuros 125mm INOX B-B (material; 29/06/2017) | 1 | 116.41 | 116.41 |
| %MONT-15 | % | Montaje-15% equipos | 15 % | 116.41 | 17.46 |
| %PRUEBAS-3 | % | Pruebas-3% válvulas | 3 % | 133.87 | 4.02 |
|  |  | Total |  |  | 137.89 |

**P6PM150INX** ud Carrete pasamuros 150mm AIS I316 brida-brida (17/09/2015)
12 ud × 165.91 (175.86 con costes indirectos) = 2110.32
Carrete pasamuros con placa de estanqueidad, extremos brida - brida de acero inoxidable de 1050mm de diámetro.

| Código | Ud | Descripción | Rendimiento | Precio | Importe |
|---|---|---|---|---|---|
| MATPM150INX | ud | Carrete pasamuros 150mm INOX B-B (material; 29/06/2017) | 1 | 140.06 | 140.06 |
| %MONT-15 | % | Montaje-15% equipos | 15 % | 140.06 | 21.01 |
| %PRUEBAS-3 | % | Pruebas-3% válvulas | 3 % | 161.07 | 4.83 |
|  |  | Total |  |  | 165.91 |

| Medición | Uds. | Parcial |
|---|---|---|
| s/ med | 12 | 12.00 |
| Total |  | 12 |

**P6PM200INX** ud Carrete pasamuros 200mm AISI 316 brida-brida (17/09/2015)
0 ud × 197.43 (209.28 con costes indirectos) = 0.00
Carrete pasamuros con placa de estanqueidad, extremos brida - brida de acero inoxidable de 200mm de diámetro.

| Código | Ud | Descripción | Rendimiento | Precio | Importe |
|---|---|---|---|---|---|
| MATPM200INX | ud | Carrete pasamuros 200mm INOX B-B (material; 09/06/2017) | 1 | 166.67 | 166.67 |
| %MONT-15 | % | Montaje-15% equipos | 15 % | 166.67 | 25.00 |
| %PRUEBAS-3 | % | Pruebas-3% válvulas | 3 % | 191.67 | 5.75 |
|  |  | Total |  |  | 197.43 |

**P6PM250INX** ud Carrete pasamuros 250mm AISI 316 brida-brida (17/09/2015)
0 ud × 204.84 (217.13 con costes indirectos) = 0.00
Carrete pasamuros con placa de estanqueidad, extremos brida - brida de acero inoxidable de 250 mm de diámetro.

| Código | Ud | Descripción | Rendimiento | Precio | Importe |
|---|---|---|---|---|---|
| MATPM250INX | ud | Carrete pasamuros 250mm INOX B-B (material; 09/06/2017) | 1 | 172.93 | 172.93 |
| %MONT-15 | % | Montaje-15% equipos | 15 % | 172.93 | 25.94 |
| %PRUEBAS-3 | % | Pruebas-3% válvulas | 3 % | 198.87 | 5.97 |
|  |  | Total |  |  | 204.84 |

**P6PM300INX** ud Carrete pasamuros 300mm AISI316 brida-brida (17/09/2015)
2 ud × 238.71 (253.03 con costes indirectos) = 506.06
Carrete pasamuros con placa de estanqueidad, extremos brida - brida de acero inoxidable de 300mm de diámetro.

| Código | Ud | Descripción | Rendimiento | Precio | Importe |
|---|---|---|---|---|---|
| MATPM300INX | ud | Carrete pasamuros 300mm INOX B-B (material; 09/06/2017) | 1 | 201.53 | 201.53 |
| %MONT-15 | % | Montaje-15% equipos | 15 % | 201.53 | 30.23 |
| %PRUEBAS-3 | % | Pruebas-3% válvulas | 3 % | 231.76 | 6.95 |
|  |  | Total |  |  | 238.71 |

| Medición | Uds. | Parcial |
|---|---|---|
| s/ med | 2 | 2.00 |
| Total |  | 2 |

**P6PM350INX** ud Carrete pasamuros 350mm AISI316 brida-brida (17/09/2015)
0 ud × 258.55 (274.06 con costes indirectos) = 0.00
Carrete pasamuros con placa de estanqueidad, extremos brida - brida de acero inoxidable de 350mm de diámetro.

| Código | Ud | Descripción | Rendimiento | Precio | Importe |
|---|---|---|---|---|---|
| MATPM350INX | ud | Carrete pasamuros 350mm INOX B-B (material; 16/06/2017) | 1 | 218.27 | 218.27 |
| %MONT-15 | % | Montaje-15% equipos | 15 % | 218.27 | 32.74 |
| %PRUEBAS-3 | % | Pruebas-3% válvulas | 3 % | 251.01 | 7.53 |
|  |  | Total |  |  | 258.55 |

**P6PM400INX** ud Carrete pasamuros 400mm AISI316 brida-brida (17/09/2015)
0 ud × 289.09 (306.44 con costes indirectos) = 0.00
Carrete pasamuros con placa de estanqueidad, extremos brida - brida de acero inoxidable de 400mm de diámetro.

| Código | Ud | Descripción | Rendimiento | Precio | Importe |
|---|---|---|---|---|---|
| MATPM400INX | ud | Carrete pasamuros 400mm INOX B-B (material; 09/06/2017) | 1 | 244.05 | 244.05 |
| %MONT-15 | % | Montaje-15% equipos | 15 % | 244.05 | 36.61 |
| %PRUEBAS-3 | % | Pruebas-3% válvulas | 3 % | 280.66 | 8.42 |
|  |  | Total |  |  | 289.09 |

**P6PM500INX** ud Carrete pasamuros 500mm AISI316 brida-brida (17/09/2015)
52 ud × 396.46 (420.25 con costes indirectos) = 21853.00
Carrete pasamuros con placa de estanqueidad, extremos brida - brida de acero inoxidable de 500mm de diámetro.

| Código | Ud | Descripción | Rendimiento | Precio | Importe |
|---|---|---|---|---|---|
| MATPM500INX | ud | Carrete pasamuros 500mm INOX B-B (material; 09/06/2017) | 1 | 334.7 | 334.70 |
| %MONT-15 | % | Montaje-15% equipos | 15 % | 334.70 | 50.21 |
| %PRUEBAS-3 | % | Pruebas-3% válvulas | 3 % | 384.91 | 11.55 |
|  |  | Total |  |  | 396.46 |

| Medición | Uds. | Parcial |
|---|---|---|
| s/ med | 52 | 52.00 |
| Total |  | 52 |

**P6VENT025.16S** ud Ventosa trifuncional DN25 mm PN16 saneamiento (01/09/2005)
0 ud × 149.59 (158.57 con costes indirectos) = 0.00
Suministro e instalación de ventosa trifuncional, DN 25 mm PN16, para aguas residuales de paso total con flotador (SP) interno antigolpe de ariete incorporado. Cuerpo en Acero Inoxidable AISI 304 o superior y flotadores de polietileno alta densidad incolapsables. Probadas en banco de pruebas según EN1074-4. Unidad totalmente instalado, incluyendo válvula compuerta.

| Código | Ud | Descripción | Rendimiento | Precio | Importe |
|---|---|---|---|---|---|
| MAO-003 | h | Capataz (mano de obra; 28/05/2020) | 0.02 | 20 | 0.40 |
| MAO-004B | h | Oficial 1ª instalaciones (mano de obra; 28/05/2020) | 2 | 17.53 | 35.06 |
| MATCD50 | ud | Carrete 2" en ventosa (material; 01/09/2005) | 1 | 10.92 | 10.92 |
| MAT6VC025.16 | ud | Válvula de compuerta DN25 PN16 (material; 14/10/2015) | 1 | 26.5 | 26.50 |
| MAT6V025PN16S | ud | Ventosa trifuncional DN25 PN16 saneamiento (material; 17/09/2015) | 1 | 76.71 | 76.71 |
|  |  | Total |  |  | 149.59 |

**P6VENT050.16S** ud Ventosa trifuncional DN50 mm PN16 saneamiento (01/09/2005)
0 ud × 201.26 (213.34 con costes indirectos) = 0.00
Suministro e instalación de ventosa trifuncional, DN 50mm PN16, para aguas residuales de paso total con flotador (SP) interno antigolpe de ariete incorporado. Cuerpo en Acero Inoxidable AISI 304 o superior y flotadores de polietileno alta densidad incolapsables. Probadas en banco de pruebas según EN1074-4. Unidad totalmente instalado, incluyendo válvula compuerta.

| Código | Ud | Descripción | Rendimiento | Precio | Importe |
|---|---|---|---|---|---|
| MAO-003 | h | Capataz | 0.02 | 20 | 0.40 |
| MAO-004B | h | Oficial 1ª instalaciones | 2 | 17.53 | 35.06 |
| MAT6VC50.16 | ud | Válvula de compuerta DN50 PN16 (material; 14/10/2015) | 1 | 26.5 | 26.50 |
| MAT6V050PN16S | ud | Ventosa trifuncional DN 50 PN16 saneamiento (material; 11/07/2013) | 1 | 128.38 | 128.38 |
| MATCD50 | ud | Carrete 2" en ventosa | 1 | 10.92 | 10.92 |
|  |  | Total |  |  | 201.26 |

**P6VENT080.16S** ud Ventosa trifuncional DN80 mm PN16 sanamiento (10/07/2013)
1 ud × 365.85 (387.8 con costes indirectos) = 387.80
Suministro e instalación de ventosa trifuncional, DN80 mm PN16, para aguas residuales de paso total con flotador (SP) interno antigolpe de ariete incorporado. Cuerpo en Acero Inoxidable AISI 304 o superior y flotadores de polietileno alta densidad incolapsables. Probadas en banco de pruebas según EN1074-4. Unidad totalmente instalado, incluyendo válvula compuerta.

| Código | Ud | Descripción | Rendimiento | Precio | Importe |
|---|---|---|---|---|---|
| MAO-003 | h | Capataz | 0.02 | 20 | 0.40 |
| MAO-004B | h | Oficial 1ª instalaciones | 1.5 | 17.53 | 26.30 |
| MAT6V080PN16S | ud | Ventosa trifuncional DN 80 PN16 saneamiento (material; 11/07/2013) | 1 | 271.31 | 271.31 |
| MAT6VC80.16 | ud | Válvula compuerta ø 80 mm, 16 atm (pie obra) (material; 10/07/2013) | 1 | 36.34 | 36.34 |
| MAT6CD.3 | ud | Carrete 3" en ventosa (material; 11/07/2013) | 1 | 31.5 | 31.50 |
|  |  | Total |  |  | 365.85 |

| Medición | Uds. | Parcial |
|---|---|---|
| s/ med | 1 | 1.00 |
| Total |  | 1 |

**P6VENT100.16S** ud Ventosa trifuncional DN100 mm PN16 saneamiento (25/01/2008)
0 ud × 590.36 (625.78 con costes indirectos) = 0.00
Suministro e instalación de ventosa trifuncional, DN 100 mm PN16, para aguas residuales de paso total con flotador (SP) interno antigolpe de ariete incorporado. Cuerpo en Acero Inoxidable AISI 304 o superior y flotadores de polietileno alta densidad incolapsables. Probadas en banco de pruebas según EN1074-4. Unidad totalmente instalado, incluyendo válvula compuerta.

| Código | Ud | Descripción | Rendimiento | Precio | Importe |
|---|---|---|---|---|---|
| MAO-003 | h | Capataz | 0.02 | 20 | 0.40 |
| MAO-004B | h | Oficial 1ª instalaciones | 3.5 | 17.53 | 61.36 |
| MAQ-001A | h | Camión grúa- pluma corto | 1 | 26.27 | 26.27 |
| MAT6VC100.16 | ud | Válvula de compuerta DN100 PN16 (material; 25/01/2008) | 1 | 111.15 | 111.15 |
| MAT6V100PN16S | ud | Ventosa trifuncional DN 100 PN16 saneamiento (material; 11/07/2013) | 1 | 331.88 | 331.88 |
| MAT6CD100.16 | ud | Carrete desmontaje autoportante DN100 PN16 (material; 17/04/2008) | 1 | 59.3 | 59.30 |
|  |  | Total |  |  | 590.36 |

**P6VENT150.16S** ud Ventosa trifuncional DN150 mm PN16 saneamiento (28/01/2008)
17 ud × 929.58 (985.35 con costes indirectos) = 16750.95
Suministro e instalación de ventosa trifuncional, DN150 mm PN16, para aguas residuales de paso total con flotador (SP) interno antigolpe de ariete incorporado. Cuerpo en Acero Inoxidable AISI 304 o superior y flotadores de polietileno alta densidad incolapsables. Probadas en banco de pruebas según EN1074-4. Unidad totalmente instalado, incluyendo válvula compuerta.

| Código | Ud | Descripción | Rendimiento | Precio | Importe |
|---|---|---|---|---|---|
| MAO-003 | h | Capataz | 0.02 | 20 | 0.40 |
| MAO-004B | h | Oficial 1ª instalaciones | 3.5 | 17.53 | 61.36 |
| MAQ-001A | h | Camión grúa- pluma corto | 1 | 26.27 | 26.27 |
| MAT6V150PN16S | ud | Ventosa trifuncional DN 150 PN16 saneamiento (material; 27/07/2013) | 1 | 516.8 | 516.80 |
| MAT6CD150.16 | ud | Carrete desmontaje autoportante DN150 PN16 (material; 28/01/2008) | 1 | 135.79 | 135.79 |
| MAT6VC150.16 | ud | Válvula de compuerta DN150 PN16 (material; 14/07/2013) | 1 | 188.96 | 188.96 |
|  |  | Total |  |  | 929.58 |

| Medición | Uds. | Parcial |
|---|---|---|
| s/ med | 17 | 17.00 |
| Total |  | 17 |

**P6VENT-CARB01** ud Filtro cartucho carbón activo 3Kg ventosas (28/05/2020)
3 ud × 177.53 (188.18 con costes indirectos) = 564.54
Suministro e instalación de filtro de carbón activo (3 kg) para ventosas, incluidos soporte y medios auxiliares. Unidad totalmente instalada en arqueta

| Código | Ud | Descripción | Rendimiento | Precio | Importe |
|---|---|---|---|---|---|
| MAO-004B | h | Oficial 1ª instalaciones | 1 | 17.53 | 17.53 |
| MAT6V-CARB01 | ud | Cartucho carbón activo 3 kg ventosas+soportes (material; 01/10/2020) | 1 | 160 | 160.00 |
|  |  | Total |  |  | 177.53 |

| Medición | Uds. | Parcial |
|---|---|---|
| AV1-500-PK-1125 | 1 | 1.00 |
| AV1-500-PK-1625 | 1 | 1.00 |
| AV1-500-PK-2285 | 1 | 1.00 |
| Total |  | 3 |

**P6VC.060.16** ud Válvula compuerta ø 50/60 mm, 16 atm, instalada (28/01/2008)
0 ud × 64.2 (68.05 con costes indirectos) = 0.00
Válvula de compuerta enterrada con lenteja de asiento elástico, de fundición, eje de acero inoxidable comprimido en frío, tornillería tratada contra corrosión (zincada), pintura Epoxi, embridada, con juntas tóricas lubricadas, con volante, incluyendo bridas y tornillería; presión de trabajo hasta 16 atm, para diámetro de 50/60 mm, instalada.Especificaciones s/ PPTP

| Código | Ud | Descripción | Rendimiento | Precio | Importe |
|---|---|---|---|---|---|
| MAO-001 | h | Cuadrilla "A" | 0.8 | 42 | 33.60 |
| MAQ-001A | h | Camión grúa- pluma corto | 0.1 | 26.27 | 2.63 |
| MAT6VC60.16 | ud | Válvula compuerta ø 60 mm, 16 atm (pie obra) (material; 28/01/2008) | 1 | 27.97 | 27.97 |
|  |  | Total |  |  | 64.2 |

**P6VC.080.16** ud Válvula compuerta ø 80 mm, 16 atm, instalada (10/07/2013)
1 ud × 72.57 (76.92 con costes indirectos) = 76.92
Válvula de compuerta enterrada con lenteja de asiento elástico, de fundición, eje de acero inoxidable comprimido en frío, tornillería tratada contra corrosión (zincada), pintura Epoxi, embridada, con juntas tóricas lubricadas, con volante, incluyendo bridas y tornillería; presión de trabajo hasta 16 atm, para diámetro de 80 mm, instalada.Especificaciones s/ PPTP

| Código | Ud | Descripción | Rendimiento | Precio | Importe |
|---|---|---|---|---|---|
| MAO-001 | h | Cuadrilla "A" | 0.8 | 42 | 33.60 |
| MAQ-001A | h | Camión grúa- pluma corto | 0.1 | 26.27 | 2.63 |
| MAT6VC80.16 | ud | Válvula compuerta ø 80 mm, 16 atm (pie obra) | 1 | 36.34 | 36.34 |
|  |  | Total |  |  | 72.57 |

| Medición | Uds. | Parcial |
|---|---|---|
| s/ med | 1 | 1.00 |
| Total |  | 1 |

**P6VC.100.16** ud Válvula compuerta ø 100 mm, 16 atm, instalada (25/01/2008)
0 ud × 155.78 (165.13 con costes indirectos) = 0.00
Válvula de compuerta con lenteja de asiento elástico, de fundición, eje de acero inoxidable comprimido en frío, tornillería tratada contra corrosión (zincada), pintura Epoxi, embridada, con juntas tóricas lubricadas, con volante, incluyendo tornillería; presión de trabajo hasta 16 atm, para diámetro de 100 mm, instalada.

| Código | Ud | Descripción | Rendimiento | Precio | Importe |
|---|---|---|---|---|---|
| MAO-001 | h | Cuadrilla "A" | 1 | 42 | 42.00 |
| MAQ-001A | h | Camión grúa- pluma corto | 0.1 | 26.27 | 2.63 |
| MAT6VC100.16 | ud | Válvula de compuerta DN100 PN16 | 1 | 111.15 | 111.15 |
|  |  | Total |  |  | 155.78 |

**P6VC.125.16** ud Válvula compuerta ø 125 mm, 16 atm, instalada (19/01/2012)
0 ud × 228.1 (241.79 con costes indirectos) = 0.00
Válvula de compuerta con lenteja de asiento elástico, de fundición, eje de acero inoxidable comprimido en frío, tornillería tratada contra corrosión (zincada), pintura Epoxi, embridada, con juntas tóricas lubricadas, con volante, incluyendo tornillería; presión de trabajo hasta 16 atm, para diámetro de 125 mm, instalada.

| Código | Ud | Descripción | Rendimiento | Precio | Importe |
|---|---|---|---|---|---|
| MAO-001 | h | Cuadrilla "A" | 1.5 | 42 | 63.00 |
| MAQ-001A | h | Camión grúa- pluma corto | 0.1 | 26.27 | 2.63 |
| MAT6VC125.16 | ud | Válvula de compuerta DN125 PN16 (material; 14/07/2013) | 1 | 140.51 | 140.51 |
| MATBRIDA125 | ud | Brida doble cámara junta estandar DN 125 (material; 19/01/2012) | 2 | 10.98 | 21.96 |
|  |  | Total |  |  | 228.1 |

**P6VC.150.16** ud Válvula compuerta ø 150 mm, 16 atm, instalada (14/07/2013)
17 ud × 285.29 (302.41 con costes indirectos) = 5140.97
Válvula de compuerta con lenteja de asiento elástico, de fundición, eje de acero inoxidable comprimido en frío, tornillería tratada contra corrosión (zincada), pintura Epoxi, embridada, con juntas tóricas lubricadas, con volante, incluyendo tornillería; presión de trabajo hasta 16 atm, para diámetro de 150 mm, instalada.

| Código | Ud | Descripción | Rendimiento | Precio | Importe |
|---|---|---|---|---|---|
| MAO-001 | h | Cuadrilla "A" | 1.5 | 42 | 63.00 |
| MAQ-001A | h | Camión grúa- pluma corto | 0.2 | 26.27 | 5.25 |
| MAT6VC150.16 | ud | Válvula de compuerta DN150 PN16 | 1 | 188.96 | 188.96 |
| MATBRIDA150 | ud | Brida doble cámara junta estandar DN 150 (material; 14/07/2013) | 2 | 14.04 | 28.08 |
|  |  | Total |  |  | 285.29 |

| Medición | Uds. | Parcial |
|---|---|---|
| s/ med | 17 | 17.00 |
| Total |  | 17 |

**P6VC.150.20** ud Válvula compuerta ø 150 mm, 20/25 atm, instalada (14/07/2013)
0 ud × 305.51 (323.84 con costes indirectos) = 0.00
Válvula de compuerta con lenteja de asiento elástico, de fundición, eje de acero inoxidable comprimido en frío, tornillería tratada contra corrosión (zincada), pintura Epoxi, embridada, con juntas tóricas lubricadas, con volante, incluyendo tornillería; presión de trabajo hasta 20/25 atm, para diámetro de 150 mm, instalada.

| Código | Ud | Descripción | Rendimiento | Precio | Importe |
|---|---|---|---|---|---|
| MAO-001 | h | Cuadrilla "A" | 1.5 | 42 | 63.00 |
| MAQ-001A | h | Camión grúa- pluma corto | 0.2 | 26.27 | 5.25 |
| MATBRIDA150 | ud | Brida doble cámara junta estandar DN 150 | 2 | 14.04 | 28.08 |
| MAT6VC150.20 | ud | Válvula de compuerta DN150 PN20/25 (material; 19/06/2017) | 1 | 209.18 | 209.18 |
|  |  | Total |  |  | 305.51 |

**P6VM.80.16** ud Válvula mariposa ø 80 mm, 16 atm, instalada (16/09/2015)
0 ud × 252.37 (267.51 con costes indirectos) = 0.00
Válvula de mariposa, DN 80 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM080.16 | ud | Válvula de mariposa DN80 PN16 (material; 14/10/2015) | 1 | 167.36 | 167.36 |
| MATBRIDA80 | ud | Brida doble cámara junta estandar DN 80 (material; 16/09/2015) | 2 | 8.38 | 16.76 |
|  |  | Total |  |  | 252.37 |

**P6VM.100.16** ud Válvula mariposa ø 100 mm, 16 atm, instalada. Manual (01/10/2013)
0 ud × 331.8 (351.71 con costes indirectos) = 0.00
Válvula de mariposa, DN 100 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM100.16 | ud | Válvula de mariposa DN100 PN16 (material; 16/09/2015) | 1 | 244.05 | 244.05 |
| MATBRIDA100 | ud | Brida doble cámara junta estandar DN 100 (material; 01/10/2013) | 2 | 9.75 | 19.50 |
|  |  | Total |  |  | 331.8 |

**P6VM.100.20** ud Válvula mariposa ø 100 mm, 20/25 atm, instalada. Manual (01/10/2013)
0 ud × 387.58 (410.83 con costes indirectos) = 0.00
Válvula de mariposa, DN 100 mm, PN 20/25, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM100.20 | ud | Válvula de mariposa DN100 PN20/25 (material; 12/06/2017) | 1 | 299.83 | 299.83 |
| MATBRIDA100 | ud | Brida doble cámara junta estandar DN 100 | 2 | 9.75 | 19.50 |
|  |  | Total |  |  | 387.58 |

**P6VM.125.16** ud Válvula mariposa ø 125 mm, 16 atm, instalada. Manual (19/01/2012)
0 ud × 417.92 (443 con costes indirectos) = 0.00
Válvula de mariposa, DN 125 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM125.16 | ud | Válvula de mariposa DN125 PN16 (material; 16/09/2015) | 1 | 327.71 | 327.71 |
| MATBRIDA125 | ud | Brida doble cámara junta estandar DN 125 | 2 | 10.98 | 21.96 |
|  |  | Total |  |  | 417.92 |

**P6VM.150.16** ud Válvula mariposa ø 150 mm, 16 atm, instalada. Manual (14/07/2013)
10 ud × 500.77 (530.82 con costes indirectos) = 5308.20
Válvula de mariposa, DN 150 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM150.16 | ud | Válvula de mariposa DN150 PN16 (material; 16/09/2015) | 1 | 404.44 | 404.44 |
| MATBRIDA150 | ud | Brida doble cámara junta estandar DN 150 | 2 | 14.04 | 28.08 |
|  |  | Total |  |  | 500.77 |

| Medición | Uds. | Parcial |
|---|---|---|
| s/ med | 10 | 10.00 |
| Total |  | 10 |

**P6VM.150.20** ud Válvula mariposa ø 150 mm, 20/25 atm, instalada. Manual (14/07/2013)
0 ud × 662.54 (702.29 con costes indirectos) = 0.00
Válvula de mariposa, DN 150 mm, PN 20/25, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM150.20 | ud | Válvula de mariposa DN150 PN20/25 (material; 26/05/2017) | 1 | 566.21 | 566.21 |
| MATBRIDA150 | ud | Brida doble cámara junta estandar DN 150 | 2 | 14.04 | 28.08 |
|  |  | Total |  |  | 662.54 |

**P6VM.200.16** ud Válvula mariposa ø 200 mm, 16 atm, instalada. Manual (16/09/2015)
0 ud × 638.07 (676.35 con costes indirectos) = 0.00
Válvula de mariposa, DN 200 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM200.16 | ud | Válvula de mariposa DN200 PN16 (material; 16/09/2015) | 1 | 533.44 | 533.44 |
| MATBRIDA200 | ud | Brida doble cámara junta estandar DN 200 (material; 05/09/2018) | 2 | 18.19 | 36.38 |
|  |  | Total |  |  | 638.07 |

**P6VM.200.20** ud Válvula mariposa ø 200 mm, 20/25 atm, instalada. Manual (23/03/2017)
0 ud × 845.83 (896.58 con costes indirectos) = 0.00
Válvula de mariposa, DN 200 mm, PN 20/25, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM200.20 | ud | Válvula de mariposa DN200 PN20/25 (material; 27/06/2017) | 1 | 741.2 | 741.20 |
| MATBRIDA200 | ud | Brida doble cámara junta estandar DN 200 | 2 | 18.19 | 36.38 |
|  |  | Total |  |  | 845.83 |

**P6VM.250.16** ud Válvula mariposa ø 250 mm, 16 atm, instalada. Manual (23/03/2017)
0 ud × 785.12 (832.23 con costes indirectos) = 0.00
Válvula de mariposa, DN 250 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM250.16 | ud | Válvula de mariposa DN250 PN16 (material; 11/11/2020) | 1 | 665.93 | 665.93 |
| MATBRIDA250 | ud | Brida doble cámara junta estandar DN 250 (material; 11/11/2020) | 2 | 25.47 | 50.94 |
|  |  | Total |  |  | 785.12 |

**P6VM.250.20** ud Válvula mariposa ø 250 mm, 20/25 atm, instalada. Manual (23/03/2017)
0 ud × 964.99 (1022.89 con costes indirectos) = 0.00
Válvula de mariposa, DN 250 mm, PN 20, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM250.25 | ud | Válvula de mariposa DN250 PN20/25 (material; 27/06/2017) | 1 | 845.8 | 845.80 |
| MATBRIDA250 | ud | Brida doble cámara junta estandar DN 250 | 2 | 25.47 | 50.94 |
|  |  | Total |  |  | 964.99 |

**P6VM.300.16** ud Válvula mariposa ø 300 mm, 16 atm, instalada. Manual (16/09/2015)
0 ud × 1231.15 (1305.02 con costes indirectos) = 0.00
Válvula de mariposa, DN 300 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM300.16 | ud | Válvula de mariposa DN300 PN16 (material; 16/09/2015) | 1 | 1091.98 | 1091.98 |
| MATBRIDA300 | ud | Brida doble cámara junta estandar DN300 (material; 05/09/2018) | 2 | 35.46 | 70.92 |
|  |  | Total |  |  | 1231.15 |

**P6VM.300.20** ud Válvula mariposa ø 300 mm, 20/25 atm, instalada. Manual (23/03/2017)
0 ud × 1667.67 (1767.73 con costes indirectos) = 0.00
Válvula de mariposa, DN 300 mm, PN 20/25, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM300.20 | ud | Válvula de mariposa DN300 PN20/25 (material; 26/05/2017) | 1 | 1528.5 | 1528.50 |
| MATBRIDA300 | ud | Brida doble cámara junta estandar DN300 | 2 | 35.46 | 70.92 |
|  |  | Total |  |  | 1667.67 |

**P6VM.350.16** ud Válvula mariposa ø 350 mm, 16 atm, instalada. Manual (23/03/2017)
0 ud × 1370.4 (1452.62 con costes indirectos) = 0.00
Válvula de mariposa, DN 350 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM350.16 | ud | Válvula de mariposa DN350 PN16 (material; 26/05/2017) | 1 | 1220.29 | 1220.29 |
| MATBRIDA350 | ud | Brida doble cámara junta estandar DN350 (material; 05/09/2018) | 2 | 40.93 | 81.86 |
|  |  | Total |  |  | 1370.4 |

**P6VM.400.16** ud Válvula mariposa ø 400 mm, 16 atm, instalada. Manual (23/03/2017)
0 ud × 1906.07 (2020.43 con costes indirectos) = 0.00
Válvula de mariposa, DN 400 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM400.16 | ud | Válvula de mariposa DN400 PN16 (material; 26/05/2017) | 1 | 1743.26 | 1743.26 |
| MATBRIDA400 | ud | Brida doble cámara junta estandar DN400 (material; 05/09/2018) | 2 | 47.28 | 94.56 |
|  |  | Total |  |  | 1906.07 |

**P6VM.400.20** ud Válvula mariposa ø 400 mm, 20/25 atm, instalada. Manual (23/03/2017)
0 ud × 2463.9 (2611.73 con costes indirectos) = 0.00
Válvula de mariposa, DN 400 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM400.20 | ud | Válvula de mariposa DN400 PN20/25 (material; 26/05/2017) | 1 | 2301.09 | 2301.09 |
| MATBRIDA400 | ud | Brida doble cámara junta estandar DN400 | 2 | 47.28 | 94.56 |
|  |  | Total |  |  | 2463.9 |

**P6VM.450.16** ud Válvula mariposa ø 450 mm, 16 atm, instalada. Manual (23/03/2017)
0 ud × 2150.13 (2279.14 con costes indirectos) = 0.00
Válvula de mariposa, DN 450 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM450.16 | ud | Válvula de mariposa DN400 PN16 (material; 13/06/2017) | 1 | 1987.32 | 1987.32 |
| MATBRIDA400 | ud | Brida doble cámara junta estandar DN400 | 2 | 47.28 | 94.56 |
|  |  | Total |  |  | 2150.13 |

**P6VM.450.20** ud Válvula mariposa ø 450 mm, 20/25 atm, instalada. Manual (23/03/2017)
0 ud × 2763.86 (2929.69 con costes indirectos) = 0.00
Válvula de mariposa, DN 450 mm, PN 20/25, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM450.20 | ud | Válvula de mariposa DN400 PN20/25 (material; 27/06/2017) | 1 | 2601.05 | 2601.05 |
| MATBRIDA400 | ud | Brida doble cámara junta estandar DN400 | 2 | 47.28 | 94.56 |
|  |  | Total |  |  | 2763.86 |

**P6VM.500.16** ud Válvula mariposa ø 500 mm, 16 atm, instalada. Manual (01/10/2013)
3 ud × 2271.06 (2407.32 con costes indirectos) = 7221.96
Válvula de mariposa, DN 500 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM500.16 | ud | Válvula de mariposa DN500 PN16 (material; 26/05/2017) | 1 | 2077.95 | 2077.95 |
| MATBRIDA500 | ud | Brida doble cámara junta estandar DN500 (material; 01/10/2013) | 2 | 62.43 | 124.86 |
|  |  | Total |  |  | 2271.06 |

| Medición | Uds. | Parcial |
|---|---|---|
| s/ med | 3 | 3.00 |
| Total |  | 3 |

**P6VM.500.20** ud Válvula mariposa ø 500 mm, 20/25 atm, instalada. Manual (01/10/2013)
0 ud × 3086.9 (3272.11 con costes indirectos) = 0.00
Válvula de mariposa, DN 500 mm, PN 20/25, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MAT6VM500.20 | ud | Válvula de mariposa DN500 PN20/25 (material; 26/05/2017) | 1 | 2893.79 | 2893.79 |
| MATBRIDA500 | ud | Brida doble cámara junta estandar DN500 | 2 | 62.43 | 124.86 |
|  |  | Total |  |  | 3086.9 |

**P6CD.080.16** ud Carrete desmontaje DN80 PN16 (17/04/2008)
0 ud × 49.23 (52.18 con costes indirectos) = 0.00
Carrete de desmontaje de diametro 80 mm y PN16 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista (mano de obra; 28/05/2020) | 0.1 | 16.72 | 1.67 |
| MAQ-001A | h | Camión grúa- pluma corto | 0.25 | 26.27 | 6.57 |
| MAT6CD080.16 | ud | Carrete desmontaje autoportante DN80 PN16 (material; 17/04/2008) | 1 | 38.84 | 38.84 |
|  |  | Total |  |  | 49.23 |

**P6CD.100.16** ud Carrete desmontaje DN100 PN16 (17/04/2008)
0 ud × 69.69 (73.87 con costes indirectos) = 0.00
Carrete de desmontaje de diametro 100 mm y PN16 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD100.16 | ud | Carrete desmontaje autoportante DN100 PN16 | 1 | 59.3 | 59.30 |
|  |  | Total |  |  | 69.69 |

**P6CD.100.20** ud Carrete desmontaje DN100 PN20/25 (26/05/2017)
0 ud × 84.29 (89.35 con costes indirectos) = 0.00
Carrete de desmontaje de diametro 100 mm y PN20/25 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD100.20 | ud | Carrete desmontaje autoportante DN100 PN20/25 (material; 26/05/2017) | 1 | 73.9 | 73.90 |
|  |  | Total |  |  | 84.29 |

**P6CD.125.16** ud Carrete desmontaje DN125 PN16 (14/10/2015)
0 ud × 112.19 (118.92 con costes indirectos) = 0.00
Carrete de desmontaje de diametro 125 mm y PN16 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD125.16 | ud | Carrete desmontaje autoportante DN125 PN16 (material; 14/10/2015) | 1 | 101.8 | 101.80 |
|  |  | Total |  |  | 112.19 |

**P6CD.150.16** ud Carrete desmontaje DN150PN16 (28/01/2008)
12 ud × 146.18 (154.95 con costes indirectos) = 1859.40
Carrete de desmontaje de diametro 150 mm y PN16 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD150.16 | ud | Carrete desmontaje autoportante DN150 PN16 | 1 | 135.79 | 135.79 |
|  |  | Total |  |  | 146.18 |

| Medición | Uds. | Parcial |
|---|---|---|
| s/ med | 12 | 12.00 |
| Total |  | 12 |

**P6CD.150.20** ud Carrete desmontaje DN150-180 PN20/25 (26/05/2017)
0 ud × 179.15 (189.9 con costes indirectos) = 0.00
Carrete de desmontaje de diametro 150-180 mm y PN20/25 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD150.20 | ud | Carrete desmontaje autoportante DN150 PN20/25 (material; 26/05/2017) | 1 | 168.76 | 168.76 |
|  |  | Total |  |  | 179.15 |

**P6CD.200.16** ud Carrete desmontaje DN200 PN16 (17/04/2008)
0 ud × 176.13 (186.7 con costes indirectos) = 0.00
Carrete de desmontaje de diametro 200 mm y PN16 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD200.16 | ud | Carrete desmontaje autoportante DN200 PN16 (material; 17/04/2008) | 1 | 165.74 | 165.74 |
|  |  | Total |  |  | 176.13 |

**P6CD.200.20** ud Carrete desmontaje DN200 PN20/25 (27/06/2017)
0 ud × 228.66 (242.38 con costes indirectos) = 0.00
Carrete de desmontaje de diametro 200 mm y PN20/25 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD200.20 | ud | Carrete desmontaje autoportante DN200 PN20/25 (material; 27/06/2017) | 1 | 218.27 | 218.27 |
|  |  | Total |  |  | 228.66 |

**P6CD.250.16** ud Carrete desmontaje DN250 PN16 (17/04/2008)
0 ud × 195.53 (207.26 con costes indirectos) = 0.00
Carrete de desmontaje de diametro 250 mm y PN16 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD250.16 | ud | Carrete desmontaje autoportante DN250 PN16 (material; 17/04/2008) | 1 | 185.14 | 185.14 |
|  |  | Total |  |  | 195.53 |

**P6CD.250.20** ud Carrete desmontaje DN250 PN20 (27/06/2017)
0 ud × 287.77 (305.04 con costes indirectos) = 0.00
Carrete de desmontaje de diametro 250 mm y PN20/25 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD250.20 | ud | Carrete desmontaje autoportante DN250 PN20/25 (material; 27/06/2017) | 1 | 277.38 | 277.38 |
|  |  | Total |  |  | 287.77 |

**P6CD.300.16** ud Carrete desmontaje DN 300 PN16 (25/01/2008)
1 ud × 269.38 (285.54 con costes indirectos) = 285.54
Carrete de desmontaje de acero de 300 mm de diámetro PN16, galvanizado en caliente, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD300.16 | ud | Carrete desmontaje 300mm PN16 (material; 25/01/2008) | 1 | 258.99 | 258.99 |
|  |  | Total |  |  | 269.38 |

| Medición | Uds. | Parcial |
|---|---|---|
| s/ med | 1 | 1.00 |
| Total |  | 1 |

**P6CD.300.20** ud Carrete desmontaje DN 300 PN20/25 (26/05/2017)
0 ud × 334.62 (354.7 con costes indirectos) = 0.00
Carrete de desmontaje de diametro 300 mm y PN20/25 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD300.20 | ud | Carrete desmontaje 300mm PN20/25 (material; 26/05/2017) | 1 | 324.23 | 324.23 |
|  |  | Total |  |  | 334.62 |

**P6CD.350.16** ud Carrete desmontaje DN 350 PN16 (16/06/2017)
0 ud × 292.32 (309.86 con costes indirectos) = 0.00
Carrete de desmontaje de acero de 350 mm de diámetro PN16, galvanizado en caliente con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD350.16 | ud | Carrete desmontaje 350mm PN16 (material; 16/06/2017) | 1 | 281.93 | 281.93 |
|  |  | Total |  |  | 292.32 |

**P6CD.400.16** ud Carrete desmontaje DN 400 PN16 (13/05/2020)
0 ud × 391.23 (414.7 con costes indirectos) = 0.00
Carrete de desmontaje de acero de 400 mm de diámetro PN16, galvanizado en caliente, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD400.16 | ud | Carrete desmontaje 400mm PN16 (material; 13/05/2020) | 1 | 380.84 | 380.84 |
|  |  | Total |  |  | 391.23 |

**P6CD.400.20** ud Carrete desmontaje DN 400 PN20/25 (26/05/2017)
0 ud × 428.78 (454.51 con costes indirectos) = 0.00
Carrete de desmontaje de diametro 400 mm y PN20/25 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD400.20 | ud | Carrete desmontaje 400mm PN20/25 (material; 26/05/2017) | 1 | 418.39 | 418.39 |
|  |  | Total |  |  | 428.78 |

**P6CD.500.16** ud Carrete desmontaje DN 500 PN16 (23/07/2013)
3 ud × 428.99 (454.73 con costes indirectos) = 1364.19
Carrete de desmontaje de acero de 500 mm de diámetro PN16, galvanizado en caliente, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD500.16 | ud | Carrete desmontaje 500mm PN16 (material; 23/07/2013) | 1 | 418.6 | 418.60 |
|  |  | Total |  |  | 428.99 |

| Medición | Uds. | Parcial |
|---|---|---|
| s/ med | 3 | 3.00 |
| Total |  | 3 |

**P6CD.500.20** ud Carrete desmontaje DN 500 PN20/25 (03/09/2018)
0 ud × 496.95 (526.77 con costes indirectos) = 0.00
Carrete de desmontaje de diametro 500 mm y PN20/25 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD500.20 | ud | Carrete desmontaje 500mm PN20/25 (material; 03/09/2018) | 1 | 486.56 | 486.56 |
|  |  | Total |  |  | 496.95 |

**P6CD.600.16** ud Carrete desmontaje DN 600 PN16 (03/09/2018)
0 ud × 524.23 (555.68 con costes indirectos) = 0.00
Carrete de desmontaje de diametro 600 mm y PN16 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD600.16 | ud | Carrete desmontaje 600mm PN16 (material; 03/09/2018) | 1 | 513.84 | 513.84 |
|  |  | Total |  |  | 524.23 |

**P6CD.600.20** ud Carrete desmontaje DN 600 PN20/25 (26/05/2017)
0 ud × 620.53 (657.76 con costes indirectos) = 0.00
Carrete de desmontaje de diametro 600 mm y PN20/25 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD600.20 | ud | Carrete desmontaje 600mm PN20/25 (material; 26/05/2017) | 1 | 610.14 | 610.14 |
|  |  | Total |  |  | 620.53 |

**P6VR.050.16** ud Válvula de retención DN 50mm PN 16 (17/09/2015)
0 ud × 70.42 (74.65 con costes indirectos) = 0.00
Válvula de retención DN 50mm PN 16 con obturador clapeta simple, instalada de eje de acero inoxidable comprimido en frío, tornillería tratada contra corrosión (zincada), pintura Epoxi, embridada, con juntas tóricas lubricadas, con volante, incluyendo tornillería. Unidad totalmente instalada, incl. Pruebas.

| Código | Ud | Descripción | Rendimiento | Precio | Importe |
|---|---|---|---|---|---|
| MAO-003 | h | Capataz | 0.02 | 20 | 0.40 |
| MAO-004B | h | Oficial 1ª instalaciones | 0.2 | 17.53 | 3.51 |
| MAQ-001A | h | Camión grúa- pluma corto | 0.01 | 26.27 | 0.26 |
| MAT6VR050.16 | ud | Válvula de retención 50mm (material; 17/09/2015) | 1 | 66.25 | 66.25 |
|  |  | Total |  |  | 70.42 |

**P6VR.063.16** ud Válvula de retención DN 65mm PN 16 (14/07/2013)
0 ud × 93.31 (98.91 con costes indirectos) = 0.00
Válvula de retención DN 65mm PN 16 con obturador clapeta simple, instalada de eje de acero inoxidable comprimido en frío, tornillería tratada contra corrosión (zincada), pintura Epoxi, embridada, con juntas tóricas lubricadas, con volante, incluyendo tornillería. Unidad totalmente instalada, incl. Pruebas.

| Código | Ud | Descripción | Rendimiento | Precio | Importe |
|---|---|---|---|---|---|
| MAO-003 | h | Capataz | 0.02 | 20 | 0.40 |
| MAO-004B | h | Oficial 1ª instalaciones | 0.2 | 17.53 | 3.51 |
| MAQ-001A | h | Camión grúa- pluma corto | 0.01 | 26.27 | 0.26 |
| MAT6VR063.16 | ud | Válvula de retención 65mm (material; 14/07/2013) | 1 | 89.14 | 89.14 |
|  |  | Total |  |  | 93.31 |

**P6VR.080.16** ud Válvula de retención DN 80mm PN 16 (14/07/2013)
0 ud × 125.3 (132.82 con costes indirectos) = 0.00
Válvula de retención DN 80 mm PN 16 con obturador clapeta simple, instalada de eje de acero inoxidable comprimido en frío, tornillería tratada contra corrosión (zincada), pintura Epoxi, embridada, con juntas tóricas lubricadas, con volante, incluyendo tornillería. Unidad totalmente instalada, incl. Pruebas.

| Código | Ud | Descripción | Rendimiento | Precio | Importe |
|---|---|---|---|---|---|
| MAO-003 | h | Capataz | 0.02 | 20 | 0.40 |
| MAO-004B | h | Oficial 1ª instalaciones | 0.2 | 17.53 | 3.51 |
| MAQ-001A | h | Camión grúa- pluma corto | 0.01 | 26.27 | 0.26 |
| MAT6VR080.16 | ud | Válvula de retención 80mm (material; 14/07/2013) | 1 | 121.13 | 121.13 |
|  |  | Total |  |  | 125.3 |

**P6VR.100.16** ud Válvula de retención DN 100 mm PN 16 (14/07/2013)
0 ud × 139.85 (148.24 con costes indirectos) = 0.00
Válvula de retención DN 100 mm PN 16 con obturador clapeta simple, instalada de eje de acero inoxidable comprimido en frío, tornillería tratada contra corrosión (zincada), pintura Epoxi, embridada, con juntas tóricas lubricadas, con volante, incluyendo tornillería. Unidad totalmente instalada, incl. Pruebas.

| Código | Ud | Descripción | Rendimiento | Precio | Importe |
|---|---|---|---|---|---|
| MAO-003 | h | Capataz | 0.02 | 20 | 0.40 |
| MAO-004B | h | Oficial 1ª instalaciones | 0.2 | 17.53 | 3.51 |
| MAQ-001A | h | Camión grúa- pluma corto | 0.01 | 26.27 | 0.26 |
| MAT6VR100.16 | ud | Válvula de retención 100mm PN16 (material; 14/07/2013) | 1 | 135.68 | 135.68 |
|  |  | Total |  |  | 139.85 |

**P6VR.125.16** ud Válvula de retención DN 125mm PN 16 (14/10/2015)
0 ud × 178.5 (189.21 con costes indirectos) = 0.00
Válvula de retención DN 125mm PN 16 con obturador clapeta simple, instalada de eje de acero inoxidable comprimido en frío, tornillería tratada contra corrosión (zincada), pintura Epoxi, embridada, con juntas tóricas lubricadas, con volante, incluyendo tornillería. Unidad totalmente instalada, incl. Pruebas.

| Código | Ud | Descripción | Rendimiento | Precio | Importe |
|---|---|---|---|---|---|
| MAO-003 | h | Capataz | 0.02 | 20 | 0.40 |
| MAO-004B | h | Oficial 1ª instalaciones | 0.2 | 17.53 | 3.51 |
| MAQ-001A | h | Camión grúa- pluma corto | 0.01 | 26.27 | 0.26 |
| MAT6VR125.16S | ud | Válvula retención 125 mm PN-16 clapeta simple (material; 14/10/2015) | 1 | 174.33 | 174.33 |
|  |  | Total |  |  | 178.5 |

**P6VR.150.16** ud Válvula de retención DN 150mm PN 16 (14/07/2013)
0 ud × 208.07 (220.55 con costes indirectos) = 0.00
Válvula de retención DN 150mm PN 16 con obturador clapeta simple, instalada de eje de acero inoxidable comprimido en frío, tornillería tratada contra corrosión (zincada), pintura Epoxi, embridada, con juntas tóricas lubricadas, con volante, incluyendo tornillería. Unidad totalmente instalada, incl. Pruebas.

| Código | Ud | Descripción | Rendimiento | Precio | Importe |
|---|---|---|---|---|---|
| MAO-003 | h | Capataz | 0.02 | 20 | 0.40 |
| MAO-004B | h | Oficial 1ª instalaciones | 0.5 | 17.53 | 8.77 |
| MAQ-001A | h | Camión grúa- pluma corto | 0.01 | 26.27 | 0.26 |
| MAT6VR150.16 | ud | Válvula retención 150 mm PN16 (material; 14/07/2013) | 1 | 198.64 | 198.64 |
|  |  | Total |  |  | 208.07 |

**P6VR.200.16** ud Válvula de retención DN 200mm PN 16 (14/07/2013)
0 ud × 271.46 (287.75 con costes indirectos) = 0.00
Válvula de retención DN 200mm PN 16 con obturador clapeta simple, instalada de eje de acero inoxidable comprimido en frío, tornillería tratada contra corrosión (zincada), pintura Epoxi, embridada, con juntas tóricas lubricadas, con volante, incluyendo tornillería. Unidad totalmente instalada, incl. Pruebas.

| Código | Ud | Descripción | Rendimiento | Precio | Importe |
|---|---|---|---|---|---|
| MAO-003 | h | Capataz | 0.02 | 20 | 0.40 |
| MAO-004B | h | Oficial 1ª instalaciones | 0.8 | 17.53 | 14.02 |
| MAQ-001A | h | Camión grúa- pluma corto | 0.01 | 26.27 | 0.26 |
| MAT6VR200.16 | ud | Válvula retención 200 mm PN16 (material; 14/07/2013) | 1 | 256.78 | 256.78 |
|  |  | Total |  |  | 271.46 |

**P6VR.250.16** ud Válvula de retención DN 250mm PN 16 (28/05/2020)
0 ud × 494.68 (524.36 con costes indirectos) = 0.00
Válvula de retención DN 250mm PN 16 con obturador clapeta simple, instalada de eje de acero inoxidable comprimido en frío, tornillería tratada contra corrosión (zincada), pintura Epoxi, embridada, con juntas tóricas lubricadas, con volante, incluyendo tornillería. Unidad totalmente instalada, incl. Pruebas.

| Código | Ud | Descripción | Rendimiento | Precio | Importe |
|---|---|---|---|---|---|
| MAO-003 | h | Capataz | 0.02 | 20 | 0.40 |
| MAO-004B | h | Oficial 1ª instalaciones | 0.8 | 17.53 | 14.02 |
| MAQ-001A | h | Camión grúa- pluma corto | 0.01 | 26.27 | 0.26 |
| MAT6VR250.16 | ud | Válvula retención 250 mm PN16 (material; 11/11/2020) | 1 | 480 | 480.00 |
|  |  | Total |  |  | 494.68 |

**P6VR.300.16** ud Válvula de retención DN 300 mm PN 16 (28/05/2020)
0 ud × 594.68 (630.36 con costes indirectos) = 0.00
Válvula de retención DN 300mm PN 16 con obturador clapeta simple, instalada de eje de acero inoxidable comprimido en frío, tornillería tratada contra corrosión (zincada), pintura Epoxi, embridada, con juntas tóricas lubricadas, con volante, incluyendo tornillería. Unidad totalmente instalada, incl. Pruebas.

| Código | Ud | Descripción | Rendimiento | Precio | Importe |
|---|---|---|---|---|---|
| MAO-003 | h | Capataz | 0.02 | 20 | 0.40 |
| MAO-004B | h | Oficial 1ª instalaciones | 0.8 | 17.53 | 14.02 |
| MAQ-001A | h | Camión grúa- pluma corto | 0.01 | 26.27 | 0.26 |
| MAT6VR300.16 | ud | Válvula retención de 300 mm PN16 (material; 11/11/2020) | 1 | 580 | 580.00 |
|  |  | Total |  |  | 594.68 |

**P6VRP.100.16** ud Válvula reductora presión membrana PN16 Ø100 (17/09/2015)
0 ud × 805.39 (853.71 con costes indirectos) = 0.00
Válvula reductora de presión de DN 100, PN 16, modelo válvula de base, pilotada, de membrana, incluyendo tornillería de acero inoxidable, juntas de bridas, elastómeros de estanquidad, elementos de medición y pilotos de regulación. Con instalación y pruebas.

| Código | Ud | Descripción | Rendimiento | Precio | Importe |
|---|---|---|---|---|---|
| MATVRP10016 | ud | V.red.pres.mem.PN16 Ø100 (material; 26/05/2017) | 1 | 732.17 | 732.17 |
| %MONT-10 VAR | % | Montaje y pruebas-10% valvulería (17/09/2015) | 10 % | 732.17 | 73.22 |
|  |  | Total |  |  | 805.39 |

**P6VRP.150.16** ud Válvula reductora presión membrana PN16Ø150 (17/09/2015)
0 ud × 1303.95 (1382.19 con costes indirectos) = 0.00
Válvula reductora de presión de DN 150 PN16, modelo válvula de base, pilotada, de membrana, incluyendo tornillería de acero inoxidable, juntas de bridas, elastómeros de estanquidad, elementos de medición y pilotos de regulación. Con instalación y pruebas.

| Código | Ud | Descripción | Rendimiento | Precio | Importe |
|---|---|---|---|---|---|
| MATVRP15016 | ud | V.red.pres.mem.PN16 Ø150 (material; 26/05/2017) | 1 | 1185.41 | 1185.41 |
| %MONT-10 VAR | % | Montaje y pruebas-10% valvulería | 10 % | 1185.41 | 118.54 |
|  |  | Total |  |  | 1303.95 |

**P6VRP.200.16** ud Válvula reductora presión membrana PN16 Ø200 (17/09/2015)
0 ud × 2147.7 (2276.56 con costes indirectos) = 0.00
Válvula reductora, sostenedora presión y limitadora de caudal de DN 200 PN 16, modelo válvula de base, pilotada, de membrana, incluyendo tornillería de acero inoxidable, juntas de bridas, elastómeros de estanquidad, elementos de medición y pilotos de regulación. Con instalación y pruebas.

| Código | Ud | Descripción | Rendimiento | Precio | Importe |
|---|---|---|---|---|---|
| MATVRP20016 | ud | V.red.pres.mem.PN16 Ø200 (material; 26/05/2017) | 1 | 1952.45 | 1952.45 |
| %MONT-10 VAR | % | Montaje y pruebas-10% valvulería | 10 % | 1952.45 | 195.25 |
|  |  | Total |  |  | 2147.7 |

**P6VRP.250.16** ud Válvula reductora presión membrana PN16 Ø250 (17/09/2015)
0 ud × 2531.2 (2683.07 con costes indirectos) = 0.00
Válvula reductora de presión de DN 250 PN 16 y sostenedora de presión, modelo válvula de base, pilotada, de membrana, incluyendo tornillería de acero inoxidable, juntas de bridas, elastómeros de estanquidad, elementos de medición y pilotos de regulación. Con instalación y pruebas.

| Código | Ud | Descripción | Rendimiento | Precio | Importe |
|---|---|---|---|---|---|
| MATVRP25016 | ud | V.red.pres.mem.PN16 Ø250 (material; 26/05/2017) | 1 | 2301.09 | 2301.09 |
| %MONT-10 VAR | % | Montaje y pruebas-10% valvulería | 10 % | 2301.09 | 230.11 |
|  |  | Total |  |  | 2531.2 |

**P6VRP.300.16** ud Válvula reductora presión membrana PN16 Ø300 (17/09/2015)
0 ud × 4678.92 (4959.66 con costes indirectos) = 0.00
Válvula reductora de presión de DN 300 PN 16, modelo válvula de base, pilotada, de membrana, incluyendo tornillería de acero inoxidable, juntas de bridas, elastómeros de estanquidad, elementos de medición y pilotos de regulación. Con instalación y pruebas.

| Código | Ud | Descripción | Rendimiento | Precio | Importe |
|---|---|---|---|---|---|
| MATVRP30016 | ud | V.red.pres.mem.PN16 Ø300 (material; 26/05/2017) | 1 | 4253.56 | 4253.56 |
| %MONT-10 VAR | % | Montaje y pruebas-10% valvulería | 10 % | 4253.56 | 425.36 |
|  |  | Total |  |  | 4678.92 |

**P6VRP.350.16** ud Válvula reductora presión membrana PN20 Ø350 (17/09/2015)
0 ud × 5829.44 (6179.21 con costes indirectos) = 0.00
Válvula reductora de presión de DN 300 PN 16, modelo válvula de base, pilotada, de membrana, incluyendo tornillería de acero inoxidable, juntas de bridas, elastómeros de estanquidad, elementos de medición y pilotos de regulación. Con instalación y pruebas.

| Código | Ud | Descripción | Rendimiento | Precio | Importe |
|---|---|---|---|---|---|
| MATVRP35016 | ud | V.red.pres.mem.PN16 Ø350 (material; 26/05/2017) | 1 | 5299.49 | 5299.49 |
| %MONT-10 VAR | % | Montaje y pruebas-10% valvulería | 10 % | 5299.49 | 529.95 |
|  |  | Total |  |  | 5829.44 |

**P6VLL200.16** ud Válvula llenado pistón piloto PN16 Ø200+Lim.caudal+sost. presión (18/11/2011)
0 ud × 4309.32 (4567.88 con costes indirectos) = 0.00
Válvula de llenado, limitadora de caudal y sostenedora de presión de depósitos, DN 200, PN 16 modelo válvula de base, pilotada de pistón, accionada por piloto de altitud, incluyendo tornillería de acero inoxidable, juntas de bridas, elastómeros de estanquidad, elementos de medición y pilotos de regulación, según Norma o Especificación Técnica Vigente . Con instalación y pruebas.

| Código | Ud | Descripción | Rendimiento | Precio | Importe |
|---|---|---|---|---|---|
| MT6803030 | ud | V.llen.pis.pil.PN16 Ø200 (material; 29/05/2017) | 1 | 4183.81 | 4183.81 |
| %MONT-3 VAR | % | Montaje y pruebas-3% (18/11/2011) | 3 % | 4183.81 | 125.51 |
|  |  | Total |  |  | 4309.32 |

**P6VLL300.16** ud Válvula llenado pistón piloto PN16 Ø300+Lim.caudal+sost. presión (18/11/2011)
0 ud × 7182.22 (7613.15 con costes indirectos) = 0.00
Válvula de llenado de depósitos,, limitadora de caudal y sostenedora de presión DN 300, PN 16 modelo válvula de base, pilotada de pistón, accionada por piloto de altitud, incluyendo tornillería de acero inoxidable, juntas de bridas, elastómeros de estanquidad, elementos de medición y pilotos de regulación, según Norma o Especificación Técnica Vigente. Con instalación y pruebas.

| Código | Ud | Descripción | Rendimiento | Precio | Importe |
|---|---|---|---|---|---|
| MT6803050 | ud | V.llen.pis.pil.PN16 Ø300 (material; 29/05/2017) | 1 | 6973.03 | 6973.03 |
| %MONT-3 VAR | % | Montaje y pruebas-3% | 3 % | 6973.03 | 209.19 |
|  |  | Total |  |  | 7182.22 |

**P6FG.100.16** ud Filtro globo PN 16 Ø100 (27/03/2012)
0 ud × 1027.37 (1089.01 con costes indirectos) = 0.00
Filtro colador tipo globo, DN 100, PN 16, con malla de acero inoxidable, incluso tornillería de acero inoxidable, juntas elastoméricas, totalmente colocado y probado.

| Código | Ud | Descripción | Rendimiento | Precio | Importe |
|---|---|---|---|---|---|
| MAO-004 | h | Oficial 1ª | 1.2 | 17.53 | 21.04 |
| MT7113010 | ud | Filtro globo PN 16 Ø100 (material; 27/03/2012) | 1 | 1006.33 | 1006.33 |
|  |  | Total |  |  | 1027.37 |

**P6FG.100.25** ud Filtro globo PN 25 Ø100 (27/03/2012)
0 ud × 1214.23 (1287.08 con costes indirectos) = 0.00
Filtro colador tipo globo, DN 100, PN 25, con malla de acero inoxidable, incluso tornillería de acero inoxidable, juntas elastoméricas, totalmente colocado y probado.

| Código | Ud | Descripción | Rendimiento | Precio | Importe |
|---|---|---|---|---|---|
| MAO-004 | h | Oficial 1ª | 1.2 | 17.53 | 21.04 |
| MT7113080 | ud | Filtro globo PN 25 Ø100 (material; 27/03/2012) | 1 | 1193.19 | 1193.19 |
|  |  | Total |  |  | 1214.23 |

**P6FG.150.16** ud Filtro globo PN 16 Ø150 (27/03/2012)
0 ud × 1603.42 (1699.63 con costes indirectos) = 0.00
Filtro colador tipo globo, DN 150, PN 16, con malla de acero inoxidable, incluso tornillería de acero inoxidable, juntas elastoméricas, totalmente colocado y probado.

| Código | Ud | Descripción | Rendimiento | Precio | Importe |
|---|---|---|---|---|---|
| MAO-004 | h | Oficial 1ª | 1.4 | 17.53 | 24.54 |
| MT7113020 | ud | Filtro globo PN 16 Ø150 (material; 27/03/2012) | 1 | 1578.88 | 1578.88 |
|  |  | Total |  |  | 1603.42 |

**P6FG.150.25** ud Filtro globo PN 25 Ø150 (27/03/2012)
0 ud × 1854.97 (1966.27 con costes indirectos) = 0.00
Filtro colador tipo globo, DN 150, PN 25, con malla de acero inoxidable, incluso tornillería de acero inoxidable, juntas elastoméricas, totalmente colocado y probado.

| Código | Ud | Descripción | Rendimiento | Precio | Importe |
|---|---|---|---|---|---|
| MAO-004 | h | Oficial 1ª | 1.4 | 17.53 | 24.54 |
| MT7113090 | ud | Filtro globo PN 25 Ø150 (material; 27/03/2012) | 1 | 1830.43 | 1830.43 |
|  |  | Total |  |  | 1854.97 |

**P6FG.200.16** ud Filtro globo PN 16 Ø200 (27/03/2012)
0 ud × 2547.6 (2700.46 con costes indirectos) = 0.00
Filtro colador tipo globo, DN 200, PN 16, con malla de acero inoxidable, incluso tornillería de acero inoxidable, juntas elastoméricas, totalmente colocado y probado.

| Código | Ud | Descripción | Rendimiento | Precio | Importe |
|---|---|---|---|---|---|
| MAO-004 | h | Oficial 1ª | 1.6 | 17.53 | 28.05 |
| MT7113030 | ud | Filtro globo PN 16 Ø200 (material; 27/03/2012) | 1 | 2519.55 | 2519.55 |
|  |  | Total |  |  | 2547.6 |

**P6FG.200.25** ud Filtro globo PN 25 Ø200 (27/03/2012)
0 ud × 2801.28 (2969.36 con costes indirectos) = 0.00
Filtro colador tipo globo, DN 200, PN 25, con malla de acero inoxidable, incluso tornillería de acero inoxidable, juntas elastoméricas, totalmente colocado y probado.

| Código | Ud | Descripción | Rendimiento | Precio | Importe |
|---|---|---|---|---|---|
| MAO-004 | h | Oficial 1ª | 1.6 | 17.53 | 28.05 |
| MT7113100 | ud | Filtro globo PN 25 Ø200 (material; 27/03/2012) | 1 | 2773.23 | 2773.23 |
|  |  | Total |  |  | 2801.28 |

**P6FG.250.16** ud Filtro globo PN 16 Ø250 (27/03/2012)
0 ud × 3289.79 (3487.18 con costes indirectos) = 0.00
Filtro colador tipo globo, DN 250, PN 16, con malla de acero inoxidable, incluso tornillería de acero inoxidable, juntas elastoméricas, totalmente colocado y probado.

| Código | Ud | Descripción | Rendimiento | Precio | Importe |
|---|---|---|---|---|---|
| MAO-004 | h | Oficial 1ª | 1.8 | 17.53 | 31.55 |
| MT7113040 | ud | Filtro globo PN 16 Ø250 (material; 27/03/2012) | 1 | 3258.24 | 3258.24 |
|  |  | Total |  |  | 3289.79 |

**P6FG.250.25** ud Filtro globo PN 25 Ø250 (27/03/2012)
0 ud × 3761.63 (3987.33 con costes indirectos) = 0.00
Filtro colador tipo globo, DN 250, PN 25, con malla de acero inoxidable, incluso tornillería de acero inoxidable, juntas elastoméricas, totalmente colocado y probado.

| Código | Ud | Descripción | Rendimiento | Precio | Importe |
|---|---|---|---|---|---|
| MAO-004 | h | Oficial 1ª | 1.8 | 17.53 | 31.55 |
| MT7113110 | ud | Filtro globo PN 25 Ø250 (material; 27/03/2012) | 1 | 3730.08 | 3730.08 |
|  |  | Total |  |  | 3761.63 |

**P6FG.300.16** ud Filtro globo PN 16 Ø300 (27/03/2012)
0 ud × 4750.32 (5035.34 con costes indirectos) = 0.00
Filtro colador tipo globo, DN 300, PN 16, con malla de acero inoxidable, incluso tornillería de acero inoxidable, juntas elastoméricas, totalmente colocado y probado.

| Código | Ud | Descripción | Rendimiento | Precio | Importe |
|---|---|---|---|---|---|
| MAO-004 | h | Oficial 1ª | 2 | 17.53 | 35.06 |
| MT7113050 | ud | Filtro globo PN 16 Ø300 (material; 27/03/2012) | 1 | 4715.26 | 4715.26 |
|  |  | Total |  |  | 4750.32 |

**P6FG.300.25** ud Filtro globo PN 25 Ø300 (27/03/2012)
0 ud × 5203.07 (5515.25 con costes indirectos) = 0.00
Filtro colador tipo globo, DN 300, PN 25, con malla de acero inoxidable, incluso tornillería de acero inoxidable, juntas elastoméricas, totalmente colocado y probado.

| Código | Ud | Descripción | Rendimiento | Precio | Importe |
|---|---|---|---|---|---|
| MAO-004 | h | Oficial 1ª | 2 | 17.53 | 35.06 |
| MT7113120 | ud | Filtro globo PN 25 Ø300 (material; 27/03/2012) | 1 | 5168.01 | 5168.01 |
|  |  | Total |  |  | 5203.07 |

**P6FG.350.16** ud Filtro globo PN 16 Ø350 (27/03/2012)
0 ud × 6457.76 (6845.23 con costes indirectos) = 0.00
Filtro colador tipo globo, DN 350, PN 16, con malla de acero inoxidable, incluso tornillería de acero inoxidable, juntas elastoméricas, totalmente colocado y probado.

| Código | Ud | Descripción | Rendimiento | Precio | Importe |
|---|---|---|---|---|---|
| MAO-004 | h | Oficial 1ª | 2.2 | 17.53 | 38.57 |
| MT7113060 | ud | Filtro globo PN 16 Ø350 (material; 27/03/2012) | 1 | 6419.19 | 6419.19 |
|  |  | Total |  |  | 6457.76 |

**P6FG.350.25** ud Filtro globo PN 25 Ø350 (27/03/2012)
0 ud × 6995.14 (7414.85 con costes indirectos) = 0.00
Filtro colador tipo globo, DN 350, PN 25, con malla de acero inoxidable, incluso tornillería de acero inoxidable, juntas elastoméricas, totalmente colocado y probado.

| Código | Ud | Descripción | Rendimiento | Precio | Importe |
|---|---|---|---|---|---|
| MAO-004 | h | Oficial 1ª | 2 | 17.53 | 35.06 |
| MT7113130 | ud | Filtro globo PN 25 Ø350 (material; 27/03/2012) | 1 | 6960.08 | 6960.08 |
|  |  | Total |  |  | 6995.14 |

**P6FG.400.16** ud Filtro globo PN 16 Ø400 (27/03/2012)
0 ud × 8051.61 (8534.71 con costes indirectos) = 0.00
Filtro colador tipo globo, DN 400, PN 16, con malla de acero inoxidable, incluso tornillería de acero inoxidable, juntas elastoméricas, totalmente colocado y probado.

| Código | Ud | Descripción | Rendimiento | Precio | Importe |
|---|---|---|---|---|---|
| MAO-004 | h | Oficial 1ª | 2.2 | 17.53 | 38.57 |
| MT7113070 | ud | Filtro globo PN 16 Ø400 (material; 27/03/2012) | 1 | 8013.04 | 8013.04 |
|  |  | Total |  |  | 8051.61 |

**P6FR.400.16** ud Filtro paso recto PN 16 Ø400 (27/03/2012)
0 ud × 4661.9 (4941.61 con costes indirectos) = 0.00
Filtro colador de paso recto de gran capacidad, DN 400, PN 16, con malla de acero inoxidable, incluso tornillería de acero inoxidable, juntas elastoméricas, totalmente colocado y probado.

| Código | Ud | Descripción | Rendimiento | Precio | Importe |
|---|---|---|---|---|---|
| MAO-004 | h | Oficial 1ª | 2.2 | 17.53 | 38.57 |
| MT7114040 | ud | Filtro paso recto PN 16 Ø400 (material; 27/03/2012) | 1 | 4623.33 | 4623.33 |
|  |  | Total |  |  | 4661.9 |

**P6FR.500.16** ud Filtro paso recto PN 16 Ø500 (27/03/2012)
0 ud × 6566.88 (6960.89 con costes indirectos) = 0.00
Filtro colador de paso recto de gran capacidad, DN 500, PN 16, con malla de acero inoxidable, incluso tornillería de acero inoxidable, juntas elastoméricas, totalmente colocado y probado.

| Código | Ud | Descripción | Rendimiento | Precio | Importe |
|---|---|---|---|---|---|
| MAO-004 | h | Oficial 1ª | 2.4 | 17.53 | 42.07 |
| MT7114050 | ud | Filtro paso recto PN 16 Ø500 (material; 27/03/2012) | 1 | 6524.81 | 6524.81 |
|  |  | Total |  |  | 6566.88 |

**P6FR.600.16** ud Filtro paso recto PN 16 Ø600 (27/03/2012)
0 ud × 9850.23 (10441.24 con costes indirectos) = 0.00
Filtro colador de paso recto de gran capacidad, DN 600, PN 16, con malla de acero inoxidable, incluso tornillería de acero inoxidable, juntas elastoméricas, totalmente colocado y probado.

| Código | Ud | Descripción | Rendimiento | Precio | Importe |
|---|---|---|---|---|---|
| MAO-004 | h | Oficial 1ª | 2.6 | 17.53 | 45.58 |
| MT7114060 | ud | Filtro paso recto PN 16 Ø600 (material; 27/03/2012) | 1 | 9804.65 | 9804.65 |
|  |  | Total |  |  | 9850.23 |

**P6VALIV150.16** ud Válvula alivio pilotada de pistón PN16 Ø150 (08/10/2013)
0 ud × 3597.81 (3813.68 con costes indirectos) = 0.00
Válvula de seguridad de alivio por sobrepresión, DN 150, PN 16, modelo válvula de base, pilotada, de pistón, incluyendo tornillería de acero inoxidable, juntas de bridas, elastómeros de estanquidad, elementos de medición y pilotos de regulación. Con instalación y pruebas.

| Código | Ud | Descripción | Rendimiento | Precio | Importe |
|---|---|---|---|---|---|
| MATVALIV150 | Ud | V.aliv.pil.pis.PN16 Ø150 (material; 08/10/2013) | 1 | 3270.74 | 3270.74 |
| %MONT-10 VAR | % | Montaje y pruebas-10% valvulería | 10 % | 3270.74 | 327.07 |
|  |  | Total |  |  | 3597.81 |

**P6VALIV300.16** ud Válvula alivio pilotada de pistón PN16 Ø300 (06/03/2012)
0 ud × 10845.36 (11496.08 con costes indirectos) = 0.00
Válvula de seguridad de alivio por sobrepresión, DN 300, PN 16, modelo válvula de base, pilotada, de pistón, incluyendo tornillería de acero inoxidable, juntas de bridas, elastómeros de estanquidad, elementos de medición y pilotos de regulación, según Norma o Especificación Técnica Vigente de Canal de Isabel II de Válvulas de Control y Seguridad. Con instalación y pruebas.

| Código | Ud | Descripción | Rendimiento | Precio | Importe |
|---|---|---|---|---|---|
| MATVALIV300 | ud | V.aliv.pil.pis.PN16 Ø300 (material; 06/03/2012) | 1 | 9859.42 | 9859.42 |
| %MONT-10 VAR | % | Montaje y pruebas-10% valvulería | 10 % | 9859.42 | 985.94 |
|  |  | Total |  |  | 10845.36 |

**P6VALIV350.16** ud Válvula alivio pilotada de pistón PN16 Ø350 (17/09/2015)
0 ud × 12321.31 (13060.59 con costes indirectos) = 0.00
Válvula de seguridad de alivio por sobrepresión, DN 350, PN 16, modelo válvula de base, pilotada, de pistón, incluyendo tornillería de acero inoxidable, juntas de bridas, elastómeros de estanquidad, elementos de medición y pilotos de regulación, según Norma o Especificación Técnica Vigente de Canal de Isabel II de Válvulas de Control y Seguridad. Con instalación y pruebas.

| Código | Ud | Descripción | Rendimiento | Precio | Importe |
|---|---|---|---|---|---|
| MATVALIV350 | ud | V.aliv.pil.pis.PN16 Ø350 (material; 08/04/2020) | 1 | 11201.19 | 11201.19 |
| %MONT-10 VAR | % | Montaje y pruebas-10% valvulería | 10 % | 11201.19 | 1120.12 |
|  |  | Total |  |  | 12321.31 |

**P6VALIC500.16** ud Válvula alivio pilotada de pistón PN16 Ø500 (27/07/2013)
0 ud × 17341.36 (18381.84 con costes indirectos) = 0.00
Válvula de seguridad de alivio por sobrepresión, DN 500, PN 16, modelo válvula de base, pilotada, de pistón, incluyendo tornillería de acero inoxidable, juntas de bridas, elastómeros de estanquidad, elementos de medición y pilotos de regulación. Con instalación y pruebas.

| Código | Ud | Descripción | Rendimiento | Precio | Importe |
|---|---|---|---|---|---|
| MATVALIV500 | Ud | V.aliv.pil.pis.PN16 Ø500 (material; 27/07/2013) | 1 | 15764.87 | 15764.87 |
| %MONT-10 VAR | % | Montaje y pruebas-10% valvulería | 10 % | 15764.87 | 1576.49 |
|  |  | Total |  |  | 17341.36 |

###### A1.1.1.3.2 ELEMENTOS DE CONTROL EN ARQUETA (LB) (18/11/2011)
Importe: 1475.67

**P6CAU200.16M** ud Caudalímetro mecánico tub. llena PN 16 Ø200 (21/03/2012)
0 ud × 904.91 (959.2 con costes indirectos) = 0.00
Suministro, instalación y puesta en servicio de caudalímetro mecánico, sobre tubería DN 200 mm, con sección totalmente llena, incluso toma DN 3/4" y llave de corte externa al equipo de medida, totalmente instalado, probado y puesto en servicio.

| Código | Ud | Descripción | Rendimiento | Precio | Importe |
|---|---|---|---|---|---|
| MATCAU200.16E | ud | Caudalímetro electromagnético tub. llena PN 16 Ø200 (material; 21/03/2012) | 1 | 763.95 | 763.95 |
| %MONT-15 | % | Montaje-15% equipos | 15 % | 763.95 | 114.59 |
| %PRUEBAS-3 | % | Pruebas-3% válvulas | 3 % | 878.54 | 26.36 |
|  |  | Total |  |  | 904.91 |

**P6CAU50.16U** ud Caudalímetro ultrasónico PN 16 Ø50 (17/09/2015)
0 ud × 536.86 (569.07 con costes indirectos) = 0.00
Suministro, instalación y puesta en servicio de caudalímetro ultrasónico DN 65 de dos haces, piezas reductoras, bridas y conos , con principio de medida en función del Tiempo de Tránsito, incluso carrete PN 16 atm, display digital, baterias de larga duración, toma DN 3/4 " y llave de corte, portasondas, sondas, 20 m de cable coaxial, grado de protección IP68, alimentación eléctrica a 24 Vcc, precisión mejor del 1 %, con recubrimiento interno del tubo de medida, con certificados de calidad de materiales, construcción y alineación de sondas, según ficha técnica, electrónica, instalación eléctrica, montaje, totalmente instalado, probado y puesto en servicio.

| Código | Ud | Descripción | Rendimiento | Precio | Importe |
|---|---|---|---|---|---|
| MATCAU50.16U | ud | Caudalímetro ultrasónico PN 16 Ø50 (material; 06/06/2017) | 1 | 453.24 | 453.240 |
| %MONT-15 | % | Montaje-15% equipos | 15 % | 453.240 | 67.986 |
| %PRUEBAS-3 | % | Pruebas-3% válvulas | 3 % | 521.226 | 15.637 |
|  |  | Total |  |  | 536.86 |

**P6CAU65.16U** ud Caudalímetro ultrasónico PN 16 Ø65 (17/09/2015)
0 ud × 619.46 (656.63 con costes indirectos) = 0.00
Suministro, instalación y puesta en servicio de caudalímetro ultrasónico DN 65 de dos haces, piezas reductoras, bridas y conos , con principio de medida en función del Tiempo de Tránsito, incluso carrete PN 16 atm, display digital, baterias de larga duración, toma DN 3/4 " y llave de corte, portasondas, sondas, 20 m de cable coaxial, grado de protección IP68, alimentación eléctrica a 24 Vcc, precisión mejor del 1 %, con recubrimiento interno del tubo de medida, con certificados de calidad de materiales, construcción y alineación de sondas, según ficha técnica, electrónica, instalación eléctrica, montaje, totalmente instalado, probado y puesto en servicio.

| Código | Ud | Descripción | Rendimiento | Precio | Importe |
|---|---|---|---|---|---|
| MATCAU65.16U | ud | Caudalímetro ultrasónico PN 16 Ø65 (material; 06/06/2017) | 1 | 522.97 | 522.97 |
| %MONT-15 | % | Montaje-15% equipos | 15 % | 522.97 | 78.45 |
| %PRUEBAS-3 | % | Pruebas-3% válvulas | 3 % | 601.42 | 18.04 |
|  |  | Total |  |  | 619.46 |

**P6CAU100.16U** ud Caudalímetro ultrasónico PN 16 Ø100 (17/09/2015)
0 ud × 809.44 (858.01 con costes indirectos) = 0.00
Suministro, instalación y puesta en servicio de caudalímetro ultrasónico, de dos haces, sobre tubería DN 100 mm, con principio de medida en función del Tiempo de Tránsito, incluso carrete PN 16 atm, toma DN 3/4 " y llave de corte, portasondas, sondas, 20 m de cable coaxial, grado de protección IP68, alimentación eléctrica a 24 Vcc, precisión mejor del 1 %, con recubrimiento interno del tubo de medida, con certificados de calidad de materiales, construcción y alineación de sondas, según ficha técnica, electrónica, instalación eléctrica, montaje, totalmente instalado, probado y puesto en servicio.

| Código | Ud | Descripción | Rendimiento | Precio | Importe |
|---|---|---|---|---|---|
| MATCAU100.16U | ud | Caudalímetro ultrasónico PN 16 Ø100 (material; 06/06/2017) | 1 | 683.35 | 683.35 |
| %MONT-15 | % | Montaje-15% equipos | 15 % | 683.35 | 102.50 |
| %PRUEBAS-3 | % | Pruebas-3% válvulas | 3 % | 785.85 | 23.58 |
|  |  | Total |  |  | 809.44 |

**P6CAU150.16U** ud Caudalímetro ultrasónico PN 16 Ø150 (17/09/2015)
0 ud × 925.07 (980.57 con costes indirectos) = 0.00
Suministro, instalación y puesta en servicio de caudalímetro ultrasónico, de dos haces, sobre tubería DN 150 mm, con principio de medida en función del Tiempo de Tránsito, incluso carrete PN 16 atm, toma DN 3/4 " y llave de corte, portasondas, sondas, 20 m de cable coaxial, grado de protección IP68, alimentación eléctrica a 24 Vcc, precisión mejor del 1 %, con recubrimiento interno del tubo de medida, con certificados de calidad de materiales, construcción y alineación de sondas, según ficha técnica, electrónica, instalación eléctrica, montaje, totalmente instalado, probado y puesto en servicio.

| Código | Ud | Descripción | Rendimiento | Precio | Importe |
|---|---|---|---|---|---|
| MATCAU150.16U | ud | Caudalímetro ultrasónico PN 16 Ø150 (material; 06/06/2017) | 1 | 780.98 | 780.98 |
| %MONT-15 | % | Montaje-15% equipos | 15 % | 780.98 | 117.15 |
| %PRUEBAS-3 | % | Pruebas-3% válvulas | 3 % | 898.13 | 26.94 |
|  |  | Total |  |  | 925.07 |

**P6CAU200.16E** ud Caudalímetro electromagnético tub. llena PN 16 Ø200 (21/03/2012)
0 ud × 904.91 (959.2 con costes indirectos) = 0.00
Suministro, instalación y puesta en servicio de caudalímetro electromagnético, sobre tubería DN 200 mm, con sección totalmente llena, con electrónica separada del tubo de medida, incluso carrete PN 16 atm, toma DN 3/4" y llave de corte externa al equipo de medida, grado de protección IP68, alimentación eléctrica a 24 Vcc, precisión mejor del 1 %, con recubrimiento interno del tubo de medida y certificado de calibración del equipo de laboratorio acreditado, según ficha técnica, electrónica, instalación eléctrica, montaje, totalmente instalado, probado y puesto en servicio.

| Código | Ud | Descripción | Rendimiento | Precio | Importe |
|---|---|---|---|---|---|
| MATCAU200.16E | ud | Caudalímetro electromagnético tub. llena PN 16 Ø200 | 1 | 763.95 | 763.95 |
| %MONT-15 | % | Montaje-15% equipos | 15 % | 763.95 | 114.59 |
| %PRUEBAS-3 | % | Pruebas-3% válvulas | 3 % | 878.54 | 26.36 |
|  |  | Total |  |  | 904.91 |

**P6CAU250.16E** ud Caudalímetro electromagnético tub. llena PN 16 Ø250 (21/03/2012)
0 ud × 1016.67 (1077.67 con costes indirectos) = 0.00
Suministro, instalación y puesta en servicio de caudalímetro electromagnético, sobre tubería DN 250 mm, con sección totalmente llena, con electrónica separada del tubo de medida, incluso carrete PN 16 atm, toma DN 3/4" y llave de corte externa al equipo de medida, grado de protección IP68, alimentación eléctrica a 24 Vcc, precisión mejor del 1 %, con recubrimiento interno del tubo de medida y certificado de calibración del equipo de laboratorio acreditado, según ficha técnica, electrónica, instalación eléctrica, montaje, totalmente instalado, probado y puesto en servicio.

| Código | Ud | Descripción | Rendimiento | Precio | Importe |
|---|---|---|---|---|---|
| MATCAU250.16E | ud | Caudalímetro electromagnético tub. llena PN 16 Ø250 (material; 21/03/2012) | 1 | 858.31 | 858.31 |
| %MONT-15 | % | Montaje-15% equipos | 15 % | 858.31 | 128.75 |
| %PRUEBAS-3 | % | Pruebas-3% válvulas | 3 % | 987.06 | 29.61 |
|  |  | Total |  |  | 1016.67 |

**P6CAU300.16E** ud Caudalímetro electromagnético tub. llena PN 16 Ø300 (21/03/2012)
1 ud × 1253.81 (1329.04 con costes indirectos) = 1329.04
Suministro, instalación y puesta en servicio de caudalímetro electromagnético, sobre tubería DN 300 mm, con sección totalmente llena, con electrónica separada del tubo de medida, incluso carrete PN 16 atm, toma DN 3/4" y llave de corte externa al equipo de medida, grado de protección IP68, alimentación eléctrica a 24 Vcc, precisión mejor del 1 %, con recubrimiento interno del tubo de medida y certificado de calibración del equipo de laboratorio acreditado, según ficha técnica, electrónica, instalación eléctrica, montaje, totalmente instalado, probado y puesto en servicio.

| Código | Ud | Descripción | Rendimiento | Precio | Importe |
|---|---|---|---|---|---|
| MATCAU300.16E | ud | Caudalímetro electromagnético tub. llena PN 16 Ø300 (material; 21/03/2012) | 1 | 1058.51 | 1058.51 |
| %MONT-15 | % | Montaje-15% equipos | 15 % | 1058.51 | 158.78 |
| %PRUEBAS-3 | % | Pruebas-3% válvulas | 3 % | 1217.29 | 36.52 |
|  |  | Total |  |  | 1253.81 |

**P6CAU400.16E** ud Caudalímetro electromagnético tub. llena PN 16 Ø400 (21/03/2012)
0 ud × 1706.26 (1808.64 con costes indirectos) = 0.00
Suministro, instalación y puesta en servicio de caudalímetro electromagnético, sobre tubería DN 400 mm, con sección totalmente llena, con electrónica separada del tubo de medida, incluso carrete PN 16 atm, toma DN 3/4" y llave de corte externa al equipo de medida, grado de protección IP68, alimentación eléctrica a 24 Vcc, precisión mejor del 1 %, con recubrimiento interno del tubo de medida y certificado de calibración del equipo de laboratorio acreditado, según ficha técnica, electrónica, instalación eléctrica, montaje, totalmente instalado, probado y puesto en servicio.

| Código | Ud | Descripción | Rendimiento | Precio | Importe |
|---|---|---|---|---|---|
| MATCAU400.16E | ud | Caudalímetro electromagnético tub. llena PN 16 Ø400 (material; 21/03/2012) | 1 | 1440.48 | 1440.48 |
| %MONT-15 | % | Montaje-15% equipos | 15 % | 1440.48 | 216.07 |
| %PRUEBAS-3 | % | Pruebas-3% válvulas | 3 % | 1656.55 | 49.70 |
|  |  | Total |  |  | 1706.26 |

**P6CAU500.16E** ud Caudalímetro electromagnético tub. llena PN 16 Ø500 (21/03/2012)
0 ud × 2015.18 (2136.09 con costes indirectos) = 0.00
Suministro, instalación y puesta en servicio de caudalímetro electromagnético, sobre tubería DN 500 mm, con sección totalmente llena, con electrónica separada del tubo de medida, incluso carrete PN 16 atm, toma DN 3/4" y llave de corte externa al equipo de medida, grado de protección IP68, alimentación eléctrica a 24 Vcc, precisión mejor del 1 %, con recubrimiento interno del tubo de medida y certificado de calibración del equipo de laboratorio acreditado, según ficha técnica, electrónica, instalación eléctrica, montaje, totalmente instalado, probado y puesto en servicio.

| Código | Ud | Descripción | Rendimiento | Precio | Importe |
|---|---|---|---|---|---|
| MATCAU500.16E | ud | Caudalímetro electromagnético tub. llena PN 16 Ø500 (material; 21/03/2012) | 1 | 1701.28 | 1701.280 |
| %MONT-15 | % | Montaje-15% equipos | 15 % | 1701.280 | 255.192 |
| %PRUEBAS-3 | % | Pruebas-3% válvulas | 3 % | 1956.472 | 58.694 |
|  |  | Total |  |  | 2015.18 |

**P6CAU600.16E** ud Caudalímetro electromagnético tub. llena PN 16 Ø600 (17/09/2015)
0 ud × 3494.28 (3703.94 con costes indirectos) = 0.00
Suministro, instalación y puesta en servicio de caudalímetro electromagnético, sobre tubería DN 600 mm, con sección totalmente llena, con electrónica separada del tubo de medida, incluso carrete PN 16 atm, toma DN 3/4" y llave de corte externa al equipo de medida, grado de protección IP68, alimentación eléctrica a 24 Vcc, precisión mejor del 1 %, con recubrimiento interno del tubo de medida y certificado de calibración del equipo de laboratorio acreditado, según ficha técnica, electrónica, instalación eléctrica, montaje, totalmente instalado, probado y puesto en servicio.

| Código | Ud | Descripción | Rendimiento | Precio | Importe |
|---|---|---|---|---|---|
| MATCAU600.16E | ud | Caudalímetro electromagnético tub. llena PN 16 Ø600 (material; 11/11/2020) | 1 | 2950 | 2950.00 |
| %MONT-15 | % | Montaje-15% equipos | 15 % | 2950.00 | 442.50 |
| %PRUEBAS-3 | % | Pruebas-3% válvulas | 3 % | 3392.50 | 101.78 |
|  |  | Total |  |  | 3494.28 |

**P6CAU600.25E** ud Caudalímetro electromagnético tub. llena PN 25 Ø600 (17/09/2015)
0 ud × 3790.4 (4017.82 con costes indirectos) = 0.00
Suministro, instalación y puesta en servicio de caudalímetro electromagnético, sobre tubería DN 600 mm, con sección totalmente llena, con electrónica separada del tubo de medida, incluso carrete PN 25 atm, toma DN 3/4" y llave de corte externa al equipo de medida, grado de protección IP68, alimentación eléctrica a 24 Vcc, precisión mejor del 1 %, con recubrimiento interno del tubo de medida y certificado de calibración del equipo de laboratorio acreditado, según ficha técnica, electrónica, instalación eléctrica, montaje, totalmente instalado, probado y puesto en servicio.

| Código | Ud | Descripción | Rendimiento | Precio | Importe |
|---|---|---|---|---|---|
| MATCAU600.25E | ud | Caudalímetro electromagnético tub. llena PN 25 Ø600 (material; 11/11/2020) | 1 | 3200 | 3200.00 |
| %MONT-15 | % | Montaje-15% equipos | 15 % | 3200.00 | 480.00 |
| %PRUEBAS-3 | % | Pruebas-3% válvulas | 3 % | 3680.00 | 110.40 |
|  |  | Total |  |  | 3790.4 |

**P6CAU400.25E** ud Caudalímetro electromagnético tub. llena PN 25 Ø400 (21/03/2012)
0 ud × 2302.28 (2440.42 con costes indirectos) = 0.00
Suministro, instalación y puesta en servicio de caudalímetro electromagnético, sobre tubería DN 400 mm, con sección totalmente llena, con electrónica separada del tubo de medida, incluso carrete PN 25 atm, toma DN 3/4" y llave de corte externa al equipo de medida, grado de protección IP68, alimentación eléctrica a 24 Vcc, precisión mejor del 1 %, con recubrimiento interno del tubo de medida y certificado de calibración del equipo de laboratorio acreditado, según ficha técnica, electrónica, instalación eléctrica, montaje, totalmente instalado, probado y puesto en servicio.

| Código | Ud | Descripción | Rendimiento | Precio | Importe |
|---|---|---|---|---|---|
| MATCAU400.25E | ud | Caudalímetro electromagnético tub. llena PN 25 Ø400 (material; 21/03/2012) | 1 | 1943.66 | 1943.66 |
| %MONT-15 | % | Montaje-15% equipos | 15 % | 1943.66 | 291.55 |
| %PRUEBAS-3 | % | Pruebas-3% válvulas | 3 % | 2235.21 | 67.06 |
|  |  | Total |  |  | 2302.28 |

**P6MAN01** ud Manómetro en baño de glicerina (18/11/2011)
1 ud × 66.11 (70.08 con costes indirectos) = 70.08
Suministro, instalación y puesta en servicio de manómetro en baño de glicerina, escala 0-6 y 0-10 kg/cm2, sistema de medida Bourdon, diámetro 100 mm 1/2" montado y probado s/ ET4208

| Código | Ud | Descripción | Rendimiento | Precio | Importe |
|---|---|---|---|---|---|
| MT7220010 | ud | Manómetro en baño de glicerina, escala 0-6 y 0-10 kg/cm2, sistema de medida Bourdon, diámetro 100 mm 1/2", probado. (material; 23/03/2012) | 1 | 49.98 | 49.98 |
| %MONT-15 | % | Montaje-15% equipos | 15 % | 49.98 | 7.50 |
| %P.P. PMAT | % | Pequeño material (18/11/2011) | 15 % | 57.48 | 8.62 |
|  |  | Total |  |  | 66.11 |

**P5ELE20GALV** m Tubo galvanizado estanco 20 mm (06/06/2017)
5 m × 4.98 (5.28 con costes indirectos) = 26.40
Tubo galvanizado estanco 20 mm de diámetro para instalación eléctrica, incluidos anclajes y piezas especiales. Unidad totalmente instalada y normalizada.

| Código | Ud | Descripción | Rendimiento | Precio | Importe |
|---|---|---|---|---|---|
| MAO-004A | h | Oficial 1ª generalista (mano de obra; 28/05/2020) | 0.01 | 17.53 | 0.18 |
| MATELET20GALV | m | Tubo galv.20 mm+p.p. piezas esp. y cuelgue (material; 06/06/2017) | 1 | 4.8 | 4.80 |
|  |  | Total |  |  | 4.98 |

**P5ELECAJA4** ud Cajas de distribución 175 x 175 x 95 (13/10/2015)
1 ud × 28.25 (29.95 con costes indirectos) = 29.95
Cajas de distribución de material termoplástico de alto impacto y alto grado de protección (IP66/IP67) sin tornillos pasantes de la serie 55 de dimensiones 175 x 175 x 95mm.

| Código | Ud | Descripción | Rendimiento | Precio | Importe |
|---|---|---|---|---|---|
| MAO-004A | h | Oficial 1ª generalista | 0.1 | 17.53 | 1.75 |
| MATELECA04 | ud | Caja derivación 175x175x95 (material; 13/10/2015) | 1 | 26.5 | 26.50 |
|  |  | Total |  |  | 28.25 |

Relación comercial: 000, 30.66, 001, 0, 002, 003, 004, 005

**P5ELEM2X1.5TT** m Manguera electrica 2 x 1.5 + TT1.5 mm2 (22/11/2011)
5 m × 3.81 (4.04 con costes indirectos) = 20.20
Manguera eléctrica de 2 x 1.5 mm2 más conductor de tierra, aislamiento 0.6/1 kv,Cobre flexible XLPE+Pol,RF - No propagador incendio y emisión humos y opacidad reducida, resistente al fuego -. Desig. UNE: RZ1-K(AS+) completo, incluso fijaciones, terminales de presión, bornas y demás accesorios, totalmente instalado.

| Código | Ud | Descripción | Rendimiento | Precio | Importe |
|---|---|---|---|---|---|
| MAO-004D | h | Oficial 1ª eléctrico (mano de obra; 28/05/2020) | 0.15 | 17.53 | 2.63 |
| MATELE2X1.5TT | m | Conductor electrico 2 x 1.5 + TTCu (material; 24/07/2013) | 1 | 1.07 | 1.07 |
| %P.P.PIEZELEC | % | P.P. piezas material vario electricidad (22/11/2011) | 3 % | 3.70 | 0.11 |
|  |  | Total |  |  | 3.81 |

**P5ELEM2X2.5TT** m Manguera electrica 2 x 2.5 + TT 2.5mm2 (22/11/2011)
0 m × 4.23 (4.48 con costes indirectos) = 0.00
Manguera eléctrica de 2 x 2.5 mm2 más conductor de tierra, aislamiento 0.6/1 kv,Cobre flexible flexible XLPE+Pol,RF - No propagador incendio y emisión humos y opacidad reducida, resistente al fuego -. Desig. UNE: RZ1-K(AS+) completo, incluso fijaciones, terminales de presión, bornas y demás accesorios, totalmente instalado.

| Código | Ud | Descripción | Rendimiento | Precio | Importe |
|---|---|---|---|---|---|
| MAO-004D | h | Oficial 1ª eléctrico | 0.15 | 17.53 | 2.63 |
| MATELE2X2.5TT | m | Conductor electrico 2 x 2.5 + TTCu (material; 24/07/2013) | 1 | 1.48 | 1.48 |
| %P.P.PIEZELEC | % | P.P. piezas material vario electricidad | 3 % | 4.11 | 0.12 |
|  |  | Total |  |  | 4.23 |

##### A1.1.1.4 ARQUETAS (LB) (01/05/2004)
Importe: 179421.73

**P1MT03B1** m³ Excavación localizadas medio-duro+agotam+Tte vertedero
1573.8 m³ × 3.86 (4.09 con costes indirectos) = 6436.84

| Medición | Uds. | Largo | Parcial |
|---|---|---|---|
| s/ med | 1 | 1573.8 | 1573.80 |
| Total |  |  | 1573.8 |

**P1MT03A1** m³ Excavación localizadas roca+agotam+Tte vertedero
0 m³ × 12.01 (12.73 con costes indirectos) = 0.00

**P1MT04G** m³ Rellenos localizado con encachado roca mejora terreno
0 m³ × 4.62 (4.9 con costes indirectos) = 0.00

**P1MT04B** m³ Rellenos localizado con suelos proc. excav 150 mm 95%PN
163.88 m³ × 2.99 (3.17 con costes indirectos) = 519.50

| Medición | Uds. | Largo | Parcial |
|---|---|---|---|
| s/ med | 0.2 | 819.4 | 163.88 |
| Total |  |  | 163.88 |

**P1MT04C** m³ Rellenos localizado con suelos proc. préstamo 150 mm 95%PN
655.52 m³ × 4.29 (4.55 con costes indirectos) = 2982.62

| Medición | Uds. | Largo | Parcial |
|---|---|---|---|
| s/ med | 0.8 | 819.4 | 655.52 |
| s/ Anejo geotécnico |  |  |  |
| Total |  |  | 655.52 |

**P5ARQP-1D** m³ Losa cierre pozo pref DN 1000 (01/05/2004)
0 m³ × 41.39 (43.87 con costes indirectos) = 0.00
Cierre superior de pozo de registro somero formado por una losa prefabricada de hormigón armado, provista de una abertura interior excéntrica, pates de polipropileno montados en fábrica y resaltos en el borde para alojamiento de juntas de goma, aro de nivelación, también de hormigón armado prefabricado, de 60 a 70 cm. de diámetro, colocado sobre la pieza anterior, y sobre éste, dispositivo de cierre, compuesto de cerco de fundición, todo ello para colocar directamente sobre la base del pozo o el anillo superior, de 100 cm. de diámetro, y con p.p de medios auxiliares, sin incluir la excavación del pozo, ni el relleno perimetral posterior.

| Código | Ud | Descripción | Rendimiento | Precio | Importe |
|---|---|---|---|---|---|
| MAO-001 | h | Cuadrilla "A" | 0.1 | 42 | 4.20 |
| MAQ-001A | h | Camión grúa- pluma corto | 0.1 | 26.27 | 2.63 |
| MAQ-002A2 | h | Retroexcavadora ruedas hidráulica 71/100 CV | 0.25 | 31.53 | 7.88 |
| MAQ-022 | h | Vibrador hormigón o Regla vibrante | 0.01 | 14.54 | 0.15 |
| MAT4MORTM40 | m³ | Mortero de cemento 1/6 M-40 (material; 27/10/2011) | 0.05 | 36.87 | 1.84 |
| MAT4HOR-005 | l | Líquido de curado | 0.32 | 2.68 | 0.86 |
| MATJTAGOMA1 | ud | Jta.goma base pozo ench.-camp. D=1000 (material; 01/05/2004) | 1 | 6.79 | 6.79 |
| MATCON1 | ud | Cono asimétrico D=100 H=60 (material; 27/10/2011) | 1 | 17.04 | 17.04 |
|  |  | Total |  |  | 41.39 |

**P3EDIF.010B** m² Lamas para ventilación PRFV+rejilla mosquitera+filtro (18/11/2011)
0 m² × 48.49 (51.4 con costes indirectos) = 0.00
Lamas para colocación en huecos de ventilación de locales realizados en PRFV incluso p.p. de piezas de remate, totalmente instalado,soldado e incluyendo pp de transporte, ,descarga y acopio en obra, así como todos los elementos auxiliares necesarios, malla mosquitera, etc . Unidad totalmente terminada.

| Código | Ud | Descripción | Rendimiento | Precio | Importe |
|---|---|---|---|---|---|
| MAO-001 | h | Cuadrilla "A" | 0.1 | 42 | 4.20 |
| MT0701040 | m2 | Lama rejilla PRFV (material; 28/03/2012) | 52 | 0.73 | 37.96 |
| %P.P. PMAT | % | Pequeño material | 15 % | 42.16 | 6.32 |
|  |  | Total |  |  | 48.49 |

**P3EDIF.010A** m² Lamas para ventilación acero S275JR+pint+mosquitera+filtro (08/02/2008)
8.1 m² × 71.18 (75.45 con costes indirectos) = 611.15
Lamas para colocación en huecos de ventilación de locales realizados en Acero S-275J mediante perfiles de 100 mm de ancho y espesor de lama de 5 mm, perfiles L50-5, incluso p.p. de piezas de remate, malla mosquitera, totalmente instalado,soldado e incluyendo pp de transporte, CRG, descarga y acopio en obra, así como todos los elementos auxiliares necesarios. Unidad totalmente terminada en obra incluida protecciones con tratamiento y protección con epoxi con posterior pintura color verde carruaje. Unidad totalmente instalada, incluso pletinas de anclaje. Unidad totalmente instalada.

| Código | Ud | Descripción | Rendimiento | Precio | Importe |
|---|---|---|---|---|---|
| MAO-007 | h | Peón general | 0.5 | 16.6 | 8.30 |
| MATEPOXY2 | kg | Imprimación epoxy MASTERTOP P 611 (material; 08/02/2008) | 0.3 | 14.52 | 4.36 |
| MATPINT2 | kg | Pintura de poliuretano MASTERTOP TC 445 (material; 08/02/2008) | 0.4 | 15.05 | 6.02 |
| MAT4ACER-04 | kg | Acero laminado S 275JR | 42 | 1.25 | 52.50 |
|  |  | Total |  |  | 71.18 |

| Medición | Uds. | Largo | Ancho | Alto | Parcial |
|---|---|---|---|---|---|
| AV1-500-PK-166,4 | 1 | 0.6 | 0.25 | 2 | 0.30 |
| AD2-500H>4-PK-340 | 1 | 0.6 | 0.25 | 4 | 0.60 |
| AV1-500-PK-403,9 | 1 | 0.6 | 0.25 | 2 | 0.30 |
| AD2-500H>4-PK-565 | 1 | 0.6 | 0.25 | 4 | 0.60 |
| AV1-500-PK-835 | 1 | 0.6 | 0.25 | 2 | 0.30 |
| AD2-500-PK-2370 | 1 | 0.6 | 0.25 | 4 | 0.60 |
| AV1-500-PK-2645 | 1 | 0.6 | 0.25 | 2 | 0.30 |
| AD2-500-PK-2678 | 1 | 0.6 | 0.25 | 4 | 0.60 |
| AV1-500-PK-2945 | 1 | 0.6 | 0.25 | 2 | 0.30 |
| AD2-500-PK-3215 | 1 | 0.6 | 0.25 | 4 | 0.60 |
| AV1-500-PK-3335 | 1 | 0.6 | 0.25 | 2 | 0.30 |
| AD2-500H>4-PK-3445 | 1 | 0.6 | 0.25 | 4 | 0.60 |
| ACV1+D-500-PK-3482,6 | 1 | 0.6 | 0.25 | 2 | 0.30 |
| ACV1+D-500H>4-PK-3602,7 | 1 | 0.6 | 0.25 | 2 | 0.30 |
| AV1-500-PK-3625 | 1 | 0.6 | 0.25 | 2 | 0.30 |
| AD2-500-PK-3955 | 1 | 0.6 | 0.25 | 4 | 0.60 |
| AV1-500-PK-4245 | 1 | 0.6 | 0.25 | 2 | 0.30 |
| AD2-500-PK-4285 | 1 | 0.6 | 0.25 | 4 | 0.60 |
| AV1-500-PK-4635 | 1 | 0.6 | 0.25 | 2 | 0.30 |
| Total |  |  |  |  | 8.1 |

**PREDIFEXT1** ud Columna ventilación DN 110mm (23/03/2017)
8 ud × 152 (161.12 con costes indirectos) = 1288.96
Columna de extracción de ventilación con filtro carbón activo (2.5 kg) de acero S275 JR galvanizado en caliente de diámetro 100 mm y espesor mínimo 3,0 mm, con altura mínima sobre el terreno de 2,0m con incluyendo suministro, base de hormigón de anclaje, sombrero invertido, fijación, pasamuros en arqueta, extensión hasta 50 cm de la base de arqueta, cartel señalizador adosado , y todas las operaciones necesarias para su correcta instalación. Totalmente ejecutada.

| Código | Ud | Descripción | Rendimiento | Precio | Importe |
|---|---|---|---|---|---|
| MAO-001 | h | Cuadrilla "A" | 1 | 42 | 42.00 |
| MATEDIFEXT1 | Ud | Columna vent. DN 110 mm e=3mm S275 JR galv+filtro+anclaje (material; 01/10/2020) | 1 | 110 | 110.00 |
|  |  | Total |  |  | 152 |

| Medición | Uds. | Parcial |
|---|---|---|
| QE-500H>4 | 1 | 1.00 |
| AV1-500H>4 | 1 | 1.00 |
| AD2-500 | 1 | 1.00 |
| AV1-500 | 1 | 1.00 |
| AD2-500 | 1 | 1.00 |
| AV1-500 | 1 | 1.00 |
| ACV2-500 | 1 | 1.00 |
| AV1-500 | 1 | 1.00 |
| Total |  | 8 |

**P4HG-001A** m³ Hormigón HM-12.5/p/20/IIa (27/06/2013)
0 m³ × 40.72 (43.16 con costes indirectos) = 0.00
Hormigón en masa HM-12.5/p/20/IIa, puesto en obra en rellenos de tubo, limpieza, cuñas y otros elementos estructurales incluso suministro de aditivos para puesta en obra, con p.p. de mermas y cargas incompletas, colocación, bombeo, vibrado, curado y demás operaciones para su correcta terminación, p.p. de encofrado. Según EHE-08. Unidad totalmente terminada.

| Código | Ud | Descripción | Rendimiento | Precio | Importe |
|---|---|---|---|---|---|
| MAO-004C | h | Oficial 1ª O. Civil | 0.002 | 17.53 | 0.04 |
| MAO-007 | h | Peón general | 0.05 | 16.6 | 0.83 |
| MAQ-010 | h | Camión bomba hormigonera | 0.02 | 48.36 | 0.97 |
| MAQ-022 | h | Vibrador hormigón o Regla vibrante | 0.01 | 14.54 | 0.15 |
| MAT4HOR-005 | l | Líquido de curado | 0.2 | 2.68 | 0.54 |
| MAT4HORHM12A | m³ | Hormigón HM-12.5/20/IIa a pie obra (material; 27/06/2017) | 1 | 38.19 | 38.19 |
|  |  | Total |  |  | 40.72 |

Relación comercial: 0.3435385188658, 003, 0.0557138220764

**P4HG-001B** m³ Hormigón HM-12.5/p/20/IV (27/06/2013)
2 m³ × 42.55 (45.1 con costes indirectos) = 90.20
Hormigón en masa HM-12.5/p/20/IV, puesto en obra en rellenos de tubo, limpieza, cuñas y otros elementos estructurales, incluso suministro de aditivos para puesta en obra, con p.p. de mermas y cargas incompletas, colocación, bombeo, vibrado, curado y demás operaciones para su correcta terminación, p.p. de encofrado. Según EHE-08. Unidad totalmente terminada.

| Código | Ud | Descripción | Rendimiento | Precio | Importe |
|---|---|---|---|---|---|
| MAO-004C | h | Oficial 1ª O. Civil | 0.002 | 17.53 | 0.04 |
| MAO-007 | h | Peón general | 0.05 | 16.6 | 0.83 |
| MAQ-010 | h | Camión bomba hormigonera | 0.02 | 48.36 | 0.97 |
| MAQ-022 | h | Vibrador hormigón o Regla vibrante | 0.01 | 14.54 | 0.15 |
| MAT4HOR-005 | l | Líquido de curado | 0.2 | 2.68 | 0.54 |
| MAT4HORHM12B | m³ | Hormigón HM-12.5/20/IV pie obra (material; 29/06/2017) | 1 | 40.02 | 40.02 |
|  |  | Total |  |  | 42.55 |

Relación comercial: 0.3435385188658, 003, 0.0557138220764

| Medición | Uds. | Largo | Parcial |
|---|---|---|---|
| Varios relleno s/ nec arqueta | 1 | 2 | 2.00 |
| Total |  |  | 2 |

**P4HG-002A** m³ Hormigón HL-150/P/20 Elementos horizontales y verticales (27/06/2013)
34.1 m³ × 46.19 (48.96 con costes indirectos) = 1669.54

| Código | Ud | Descripción | Rendimiento | Precio | Importe |
|---|---|---|---|---|---|
| MAO-004C | h | Oficial 1ª O. Civil | 0.002 | 17.53 | 0.04 |
| MAO-007 | h | Peón general | 0.05 | 16.6 | 0.83 |
| MAQ-010 | h | Camión bomba hormigonera | 0.02 | 48.36 | 0.97 |
| MAQ-022 | h | Vibrador hormigón o Regla vibrante | 0.01 | 14.54 | 0.15 |
| MAT4HOR-005 | l | Líquido de curado | 0.2 | 2.68 | 0.54 |
| MAT4HORHM15A | m³ | Hormigón HL-150/P/20 a pie obra | 1 | 43.66 | 43.66 |
|  |  | Total |  |  | 46.19 |

Relación comercial: 0.3435385188658, 003, 0.0557138220764

| Medición | Uds. | Largo | Parcial |
|---|---|---|---|
| s/med | 1 | 34.1 | 34.10 |
| Total |  |  | 34.1 |

**P4HG-002B** m³ Hormigón HM-20/B/20/IIa Elementos horizontales y verticales
0 m³ × 55.85 (59.2 con costes indirectos) = 0.00

**P4HG-002C** m³ Hormigón HM-20/B/20/III y IV-Qb SR horizontales y verticales
0 m³ × 57.65 (61.11 con costes indirectos) = 0.00

**P4HG-003AHV** m³ Hormigón HA-25/B/20/IIa horizontales y verticales (27/06/2013)
0 m³ × 60.54 (64.17 con costes indirectos) = 0.00
Hormigón para armar HA-25/B/20/IIa, puesto en obra, incluido suministro de aditivos para puesta en obra, con p.p. de mermas y cargas incompletas, colocación, bombeo, vibrado, curado y demás operaciones para su correcta terminación. Según EHE-08. Unidad totalmente terminada.

| Código | Ud | Descripción | Rendimiento | Precio | Importe |
|---|---|---|---|---|---|
| MAO-007 | h | Peón general | 0.02 | 16.6 | 0.33 |
| MAO-004C | h | Oficial 1ª O. Civil | 0.05 | 17.53 | 0.88 |
| MAQ-010 | h | Camión bomba hormigonera | 0.1 | 48.36 | 4.84 |
| MAQ-022 | h | Vibrador hormigón o Regla vibrante | 0.1 | 14.54 | 1.45 |
| MAT4HOR-005 | l | Líquido de curado | 0.4 | 2.68 | 1.07 |
| MAT4HORHA25 | m³ | Hormigón HA 25/b/20/Iia a pie de obra (material; 08/04/2020) | 1 | 51.97 | 51.97 |
|  |  | Total |  |  | 60.54 |

Relación comercial: 0.3624704001539, 003, 0.4589328429075

**P4HG-004AHV** m³ Hormigón HA-30/B/20/IIIa horizontales y verticales (27/06/2013)
0 m³ × 73.09 (77.48 con costes indirectos) = 0.00
Hormigón para armar HA-30/B/20/IIa , puesto en obra, incluido suministro de aditivos para puesta en obra, con p.p. de mermas y cargas incompletas, colocación, bombeo, vibrado, curado y demás operaciones para su correcta terminación. Según EHE-08. Unidad totalmente terminada.

| Código | Ud | Descripción | Rendimiento | Precio | Importe |
|---|---|---|---|---|---|
| MAO-007 | h | Peón general | 0.02 | 16.6 | 0.33 |
| MAO-004C | h | Oficial 1ª O. Civil | 0.05 | 17.53 | 0.88 |
| MAQ-010 | h | Camión bomba hormigonera | 0.1 | 48.36 | 4.84 |
| MAQ-022 | h | Vibrador hormigón o Regla vibrante | 0.1 | 14.54 | 1.45 |
| MAT4HORHA30 | m³ | Hormigón HA 30/B/20/IIIa a pie de obra (material; 08/04/2020) | 1 | 64.52 | 64.52 |
| MAT4HOR-005 | l | Líquido de curado | 0.4 | 2.68 | 1.07 |
|  |  | Total |  |  | 73.09 |

Relación comercial: 0.3624704001539, 003, 0.4589328429075

**P4HG-004A2H** m³ Hormigón HA-30/B/20/IV+Qb+SR soleras, cimentaciones, forjados (27/06/2013)
146.4 m³ × 77.3 (81.94 con costes indirectos) = 11996.02
Hormigón para armar HA-30/B/20/IIa+Qb SR puesto en obra en elementos horizontales (cimentaciones, losas, forjados, ...), incluido suministro de aditivos para puesta en obra, con p.p. de mermas y cargas incompletas, colocación, bombeo, vibrado, curado y demás operaciones para su correcta terminación. Según EHE-08. Unidad totalmente terminada.

| Código | Ud | Descripción | Rendimiento | Precio | Importe |
|---|---|---|---|---|---|
| MAO-007 | h | Peón general | 0.02 | 16.6 | 0.33 |
| MAO-004C | h | Oficial 1ª O. Civil | 0.05 | 17.53 | 0.88 |
| MAQ-010 | h | Camión bomba hormigonera | 0.1 | 48.36 | 4.84 |
| MAQ-022 | h | Vibrador hormigón o Regla vibrante | 0.1 | 14.54 | 1.45 |
| MAT4HOR-005 | l | Líquido de curado | 0.4 | 2.68 | 1.07 |
| MAT4HORHA30B | m³ | Hormigón HA 30/B/20/IV+QbSR a pie de obra (material; 08/04/2020) | 1 | 67.21 | 67.21 |
| %HA30.3 | % | Incremento precio de hormigón en ambientes Qa, Qb y SR (08/06/2017) | 2 % | 75.78 | 1.52 |
|  |  | Total |  |  | 77.3 |

Relación comercial: 0.3624704001539, 003, 0.4589328429075

| Medición | Uds. | Largo | Parcial |
|---|---|---|---|
| s/med | 1 | 146.4 | 146.40 |
| Total |  |  | 146.4 |

**P4HG-004A2V** m³ Hormigón HA-30/B/20/IV+Qb SR muros, alzados, pilares y vigas (27/06/2013)
317.8 m³ × 84.97 (90.07 con costes indirectos) = 28624.25
Hormigón para armar HA-30/B/20/IV-QbSR puesto en obra en cualquier elemento estructural vertical (muros, alzados, pilares, y vigas), incluido suministro de aditivos para puesta en obra, con p.p. de mermas y cargas incompletas, colocación, bombeo, vibrado, curado y demás operaciones para su correcta terminación. Según EHE-08. Unidad totalmente terminada.

| Código | Ud | Descripción | Rendimiento | Precio | Importe |
|---|---|---|---|---|---|
| MAO-007 | h | Peón general | 0.02 | 16.6 | 0.33 |
| MAO-004C | h | Oficial 1ª O. Civil | 0.2 | 17.53 | 3.51 |
| MAQ-010 | h | Camión bomba hormigonera | 0.2 | 48.36 | 9.67 |
| MAQ-022 | h | Vibrador hormigón o Regla vibrante | 0.2 | 14.54 | 2.91 |
| MAT4HOR-005 | l | Líquido de curado | 0.5 | 2.68 | 1.34 |
| MAT4HORHA30B | m³ | Hormigón HA 30/B/20/IV+QbSR a pie de obra | 1 | 67.21 | 67.21 |
|  |  | Total |  |  | 84.97 |

Relación comercial: 0.3624704001539, 003, 0.4589328429075

| Medición | Uds. | Largo | Parcial |
|---|---|---|---|
| s/med | 1 | 317.8 | 317.80 |
| Total |  |  | 317.8 |

**P4ETT-004E-E1** m² Encof/desenc. Cimientos OCULTOS (19/10/2010)
146.4 m² × 13.55 (14.36 con costes indirectos) = 2102.30
Encofrado y desencofrado, colocado en cimientos de pozos u obras de fábrica para dejar el hormigón OCULTO, a cualquier profundidad, incluso p.p de andamiaje, puntales y sujeciones, elementos auxiliares, tapones para pasamuros de apriete de chapas, berenjenos, producto desencofrante y limpieza. Unidad totalmente y correctamente terminada.

| Código | Ud | Descripción | Rendimiento | Precio | Importe |
|---|---|---|---|---|---|
| MAO-004C | h | Oficial 1ª O. Civil | 0.1 | 17.53 | 1.75 |
| MAO-007 | h | Peón general | 0.2 | 16.6 | 3.32 |
| MAQ-001A | h | Camión grúa- pluma corto | 0.02 | 26.27 | 0.53 |
| MAT4ENCOF-2E1 | m² | Alquiler encofrado PERI o similar para dejar el hormigón OCULTO (material; 04/10/2013) | 1 | 7.62 | 7.62 |
| MAT4ENCOF-4 | l | Desencofrante p/encofrado metálico (material; 19/10/2010) | 0.2 | 1.3 | 0.26 |
| MAT4ACER-03 | kg | Puntas acero inox (pie de obra) (material; 27/06/2013) | 0.04 | 1.1 | 0.04 |
| MAT4ACER-02 | kg | Alambre recocido (material; 27/06/2013) | 0.04 | 0.67 | 0.03 |
|  |  | Total |  |  | 13.55 |

| Medición | Uds. | Largo | Parcial |
|---|---|---|---|
| s/med | 1 | 146.4 | 146.40 |
| Total |  |  | 146.4 |

**P4ETT-004A-E2** m² Encof/desenc. muros y paramentos RECTOS y VISTOS (19/10/2010)
1780.2 m² × 20.86 (22.11 con costes indirectos) = 39360.22
Encofrado y desencofrado, colocado en paramentos verticales o inclinados RECTOS de pozos u obras de fábrica para dejar el hormigón VISTO, a cualquier profundidad, incluso p.p de andamiaje, puntales y sujeciones, elementos auxiliares, tapones estancos para pasamuros de apriete de chapas, berenjenos, producto desencofrante y limpieza, renovación de paneles cuantas veces sea necesario, compensaciones metálicas, recubrimiento con cartón piedra o chapa de zinc para dejar acabado visto y p.p. de sellado de juntas de encofrado con poliuretano, silicona o burlete que impida las pérdidas de lechada durante el hormigonado, incluso p.p. de encofrados localizados especiales de pasamuros, piezas singulares, etc. Unidad totalmente y correctamente terminada.

| Código | Ud | Descripción | Rendimiento | Precio | Importe |
|---|---|---|---|---|---|
| MAO-004C | h | Oficial 1ª O. Civil | 0.25 | 17.53 | 4.38 |
| MAO-007 | h | Peón general | 0.5 | 16.6 | 8.30 |
| MAQ-001A | h | Camión grúa- pluma corto | 0.02 | 26.27 | 0.53 |
| MAT4ENCOF-2E2 | m² | Alquiler encofrado fenólico (material; 04/10/2013) | 1 | 7.32 | 7.32 |
| MAT4ENCOF-4 | l | Desencofrante p/encofrado metálico | 0.2 | 1.3 | 0.26 |
| MAT4ACER-03 | kg | Puntas acero inox (pie de obra) | 0.04 | 1.1 | 0.04 |
| MAT4ACER-02 | kg | Alambre recocido | 0.04 | 0.67 | 0.03 |
|  |  | Total |  |  | 20.86 |

| Medición | Uds. | Largo | Parcial |
|---|---|---|---|
| s/med | 1 | 1780.2 | 1780.20 |
| Total |  |  | 1780.2 |

**P4ETT-004C-E2** m² Encof/desenc. muros y paramentos CURVOS y VISTOS (19/10/2010)
0 m² × 23.4 (24.8 con costes indirectos) = 0.00
Encofrado y desencofrado, colocado en paramentos CURVOS de pozos u obras de fábrica para dejar el hormigón VISTO, a cualquier profundidad, incluso p.p de andamiaje, puntales y sujeciones, elementos auxiliares, tapones para pasamuros de apriete de chapas, berenjenos, producto desencofrante y limpieza. Unidad totalmente y correctamente terminada.

| Código | Ud | Descripción | Rendimiento | Precio | Importe |
|---|---|---|---|---|---|
| MAO-004C | h | Oficial 1ª O. Civil | 0.3 | 17.53 | 5.26 |
| MAO-007 | h | Peón general | 0.6 | 16.6 | 9.96 |
| MAQ-001A | h | Camión grúa- pluma corto | 0.02 | 26.27 | 0.53 |
| MAT4ENCOF-2E2 | m² | Alquiler encofrado fenólico | 1 | 7.32 | 7.32 |
| MAT4ENCOF-4 | l | Desencofrante p/encofrado metálico | 0.2 | 1.3 | 0.26 |
| MAT4ACER-03 | kg | Puntas acero inox (pie de obra) | 0.04 | 1.1 | 0.04 |
| MAT4ACER-02 | kg | Alambre recocido | 0.04 | 0.67 | 0.03 |
|  |  | Total |  |  | 23.4 |

**P4CIMBRA** m³ Aparente cimbra (23/03/2017)
0 m³ × 19.43 (20.6 con costes indirectos) = 0.00
Estructura de cimbra espacial para encofrado con acero S 275 JR, con perfiles tubulares, para luces hasta 45 m, con carga máxima de 1 kN/m2 y un altura superior a 5.0m, p.p. de barras, tornillos, nudos y piezas especiales, montaje, desmontaje y colocación; unidad totalmente terminada.

| Código | Ud | Descripción | Rendimiento | Precio | Importe |
|---|---|---|---|---|---|
| MAO-001 | h | Cuadrilla "A" | 0.1 | 42 | 4.20 |
| MAT4CIMBRA | m³ | Cimbra (material; 08/04/2020) | 1 | 15.23 | 15.23 |
|  |  | Total |  |  | 19.43 |

**P4ETT-002** kg Acero B-500-S (27/06/2013)
37297.1 kg × 1.32 (1.4 con costes indirectos) = 52215.94
Acero de dureza natural en barras corrugadas tipo B500S segun norma EHE-08 para formacion de armaduras incluyendo suministro del material a pie de obra, corte, elaboracion, colocacion en lugar de empleo, atado y parte proporcional de solape entre redondos, alambre recocido, despuntes, mermas, separadores normalizados, rigidizadores solapes y anclajes según norma y planos, y piezas especiales para colocación de juntas. Totalmente terminado y medido en peso nominal.

| Código | Ud | Descripción | Rendimiento | Precio | Importe |
|---|---|---|---|---|---|
| MAO-004C | h | Oficial 1ª O. Civil | 0.002 | 17.53 | 0.04 |
| MAO-007 | h | Peón general | 0.002 | 16.6 | 0.03 |
| MAQ-001A | h | Camión grúa- pluma corto | 0.001 | 26.27 | 0.03 |
| MAT4ACER-01 | kg | Acero B-500s (material; 16/06/2022) | 1.05 | 1.15 | 1.21 |
| MAT4ACER-02 | kg | Alambre recocido | 0.02 | 0.67 | 0.01 |
|  |  | Total |  |  | 1.32 |

Relación comercial: 0.0056495137812, 003, 0.0051687040977

| Medición | Uds. | Largo | Parcial |
|---|---|---|---|
| s/med | 1 | 37297.1 | 37297.10 |
| Total |  |  | 37297.1 |

**P5ARQP-1C** m Desarrollo pozo de registro estanco DN1000 pref. horm. (01/05/2004)
0 m × 50.97 (54.03 con costes indirectos) = 0.00
Pozo de registro prefabricado de 1000m de diámetro formada por anillos prefabricados de hormigón armado o, provistos de resaltos para su acoplamiento, entre otras piezas, mediante juntas EPDM estancas, perforaciones para pates, aprturas pasatubos y resto de elementos. Unidad totalmente colocada.

| Código | Ud | Descripción | Rendimiento | Precio | Importe |
|---|---|---|---|---|---|
| MAO-001 | h | Cuadrilla "A" | 0.1 | 42 | 4.20 |
| MAQ-001A | h | Camión grúa- pluma corto | 0.1 | 26.27 | 2.63 |
| MAQ-002A2 | h | Retroexcavadora ruedas hidráulica 71/100 CV | 0.25 | 31.53 | 7.88 |
| MAQ-022 | h | Vibrador hormigón o Regla vibrante | 0.01 | 14.54 | 0.15 |
| MATARQP1C | ud | Anillo pozo horm. D=100 h=50+junta EPDM (material; 27/10/2011) | 2 | 13.31 | 26.62 |
| MAT4MORTM40 | m³ | Mortero de cemento 1/6 M-40 | 0.05 | 36.87 | 1.84 |
| MAT4HOR-005 | l | Líquido de curado | 0.32 | 2.68 | 0.86 |
| MATJTAGOMA1 | ud | Jta.goma base pozo ench.-camp. D=1000 | 1 | 6.79 | 6.79 |
|  |  | Total |  |  | 50.97 |

**P5ARQP-1.2C** m Desarrollo pozo de registro estanco DN1200 pref. horm. (27/10/2011)
0 m × 52.73 (55.89 con costes indirectos) = 0.00
Pozo de registro prefabricado de 1200m de diámetro formada por anillos prefabricados de hormigón armado, provistos de resaltos para su acoplamiento, entre otras piezas, mediante juntas EPDM estancas, perforaciones para pates, aprturas pasatubos y resto de elementosUnidad totalmente colocada.

| Código | Ud | Descripción | Rendimiento | Precio | Importe |
|---|---|---|---|---|---|
| MAO-001 | h | Cuadrilla "A" | 0.05 | 42 | 2.10 |
| MAQ-001A | h | Camión grúa- pluma corto | 0.05 | 26.27 | 1.31 |
| MAQ-002A2 | h | Retroexcavadora ruedas hidráulica 71/100 CV | 0.25 | 31.53 | 7.88 |
| MAQ-022 | h | Vibrador hormigón o Regla vibrante | 0.01 | 14.54 | 0.15 |
| MAT4MORTM40 | m³ | Mortero de cemento 1/6 M-40 | 0.04 | 36.87 | 1.47 |
| MAT4HOR-005 | l | Líquido de curado | 0.32 | 2.68 | 0.86 |
| MATJTAGOMA2 | ud | Jta.goma base pozo ench.-camp. D=1200 (material; 16/09/2015) | 1 | 7.12 | 7.12 |
| MATARQP1.2C | ud | Anillo pozo horm. D=120 h=50+junta EPDM (material; 29/06/2017) | 2 | 15.92 | 31.84 |
|  |  | Total |  |  | 52.73 |

**P5ARQP-1.5C** m Desarrollo pozo de registro estanco DN1500 pref. horm. (27/10/2011)
0 m × 66.5 (70.49 con costes indirectos) = 0.00
Pozo de registro prefabricado de 1500m de diámetro formada por anillos prefabricados de hormigón armado , provistos de resaltos para su acoplamiento, entre otras piezas, mediante juntas EPDM estancas, perforaciones para pates, aprturas pasatubos y resto de elementos, Unidad totalmente colocada.

| Código | Ud | Descripción | Rendimiento | Precio | Importe |
|---|---|---|---|---|---|
| MAO-001 | h | Cuadrilla "A" | 0.1 | 42 | 4.20 |
| MAQ-001A | h | Camión grúa- pluma corto | 0.1 | 26.27 | 2.63 |
| MAQ-002A2 | h | Retroexcavadora ruedas hidráulica 71/100 CV | 0.25 | 31.53 | 7.88 |
| MAQ-022 | h | Vibrador hormigón o Regla vibrante | 0.01 | 14.54 | 0.15 |
| MAT4MORTM40 | m³ | Mortero de cemento 1/6 M-40 | 0.05 | 36.87 | 1.84 |
| MAT4HOR-005 | l | Líquido de curado | 0.32 | 2.68 | 0.86 |
| MATARQP1.5C | ud | Anillo pozo horm. D=150 h=50+junta EPDM (material; 16/09/2015) | 2 | 20.91 | 41.82 |
| MATJTAGOMA3 | ud | Jta.goma base pozo ench.-camp. D=1500 (material; 16/09/2015) | 1 | 7.12 | 7.12 |
|  |  | Total |  |  | 66.5 |

**P5ARQP-1E** ud Módulo base recto pozo de registro estanco DN1000 pref. horm.1.0 (27/06/2013)
0 ud × 77.13 (81.76 con costes indirectos) = 0.00
Módulo base para pozos de registro de 1000mm de diámetro y altura 1,10 ejecutado en hormigón armado para alta carga de tráfico, provistos de resaltos para su acoplamiento entre otras piezas, y estanqueidad mediante juntas EPDM . Unidad totalmente colocada y recibida.

| Código | Ud | Descripción | Rendimiento | Precio | Importe |
|---|---|---|---|---|---|
| MAO-001 | h | Cuadrilla "A" | 0.05 | 42 | 2.10 |
| MAQ-001A | h | Camión grúa- pluma corto | 0.05 | 26.27 | 1.31 |
| MAQ-002A2 | h | Retroexcavadora ruedas hidráulica 71/100 CV | 0.25 | 31.53 | 7.88 |
| MAQ-022 | h | Vibrador hormigón o Regla vibrante | 0.01 | 14.54 | 0.15 |
| MAT4HOR-005 | l | Líquido de curado | 0.32 | 2.68 | 0.86 |
| MATARQP1E | ud | Módulo base recto DN1000+cerco fundición (material; 29/06/2017) | 1 | 54.38 | 54.38 |
| MATJTAGOMA14 | ud | Jta.goma módulos base rectos DN1000-1500 (material; 16/09/2015) | 1 | 10.45 | 10.45 |
|  |  | Total |  |  | 77.13 |

**P5ARQP-1.2E** ud Módulo base recto pozo de registro estanco DN1200 pref. horm.1.2 (27/06/2013)
0 ud × 81.59 (86.49 con costes indirectos) = 0.00
Módulo base recto para pozos de registro de 1200mm de diámetro y altura 1,2m ejecutado en hormigón armado para carga de tráfico pesado, provistos de resaltos para su acoplamiento entre otras piezas, y estanqueidad mediante juntas EPDM . Unidad totalmente colocada y recibida.

| Código | Ud | Descripción | Rendimiento | Precio | Importe |
|---|---|---|---|---|---|
| MAO-001 | h | Cuadrilla "A" | 0.01 | 42 | 0.42 |
| MAQ-001A | h | Camión grúa- pluma corto | 0.04 | 26.27 | 1.05 |
| MAQ-002A2 | h | Retroexcavadora ruedas hidráulica 71/100 CV | 0.25 | 31.53 | 7.88 |
| MATJTAGOMA14 | ud | Jta.goma módulos base rectos DN1000-1500 | 1 | 10.45 | 10.45 |
| MAT4HOR-005 | l | Líquido de curado | 0.32 | 2.68 | 0.86 |
| MATARQP1.2E | ud | Módulo base recto DN1200+cerco fundición (material; 29/06/2017) | 1 | 60.93 | 60.93 |
|  |  | Total |  |  | 81.59 |

**P5ARQP-1.5E** ud Módulo base recto pozo de registro estanco DN1500 pref. horm.2.0 (27/06/2013)
0 ud × 124.74 (132.22 con costes indirectos) = 0.00
Módulo base recto para pozos de registro de 1500mm de diámetro y altura 2,0m ejecutado en hormigón armado para carga de tráfico pesado, provistos de resaltos para su acoplamiento entre otras piezas, y estanqueidad mediante juntas EPDM . Unidad totalmente colocada y recibida.

| Código | Ud | Descripción | Rendimiento | Precio | Importe |
|---|---|---|---|---|---|
| MAO-001 | h | Cuadrilla "A" | 0.1 | 42 | 4.20 |
| MAQ-001A | h | Camión grúa- pluma corto | 0.1 | 26.27 | 2.63 |
| MAQ-002A2 | h | Retroexcavadora ruedas hidráulica 71/100 CV | 0.25 | 31.53 | 7.88 |
| MAQ-022 | h | Vibrador hormigón o Regla vibrante | 0.01 | 14.54 | 0.15 |
| MAT4HOR-005 | l | Líquido de curado | 0.32 | 2.68 | 0.86 |
| MATJTAGOMA14 | ud | Jta.goma módulos base rectos DN1000-1500 | 1 | 10.45 | 10.45 |
| MATARQP1.5E | ud | Módulo base recto DN1500+cerco fundición (material; 05/05/2020) | 1 | 98.57 | 98.57 |
|  |  | Total |  |  | 124.74 |

**P5ARQP-1.2D** ud Cono asimétrico 1200/600 pref. hormigón. (27/10/2011)
0 ud × 66.04 (70 con costes indirectos) = 0.00
Cierre superior de pozo de registro somero formado por una losa prefabricada de hormigón armado, provista de una abertura interior excéntrica, pates de polipropileno montados en fábrica y resaltos en el borde para alojamiento de juntas de goma, aro de nivelación, también de hormigón armado prefabricado, de 60 a 70 cm. de diámetro, colocado sobre la pieza anterior, y sobre éste, dispositivo de cierre, compuesto de cerco de fundición, todo ello para colocar directamente sobre la base del pozo o el anillo superior, de 120 cm. de diámetro, y con p.p de medios auxiliares, sin incluir la excavación del pozo, ni el relleno perimetral posterior.

| Código | Ud | Descripción | Rendimiento | Precio | Importe |
|---|---|---|---|---|---|
| MAO-001 | h | Cuadrilla "A" | 0.1 | 42 | 4.20 |
| MAQ-001A | h | Camión grúa- pluma corto | 0.1 | 26.27 | 2.63 |
| MAQ-002A2 | h | Retroexcavadora ruedas hidráulica 71/100 CV | 0.25 | 31.53 | 7.88 |
| MAQ-022 | h | Vibrador hormigón o Regla vibrante | 0.01 | 14.54 | 0.15 |
| MAT4MORTM40 | m³ | Mortero de cemento 1/6 M-40 | 0.05 | 36.87 | 1.84 |
| MAT4HORHM15A | m³ | Hormigón HL-150/P/20 a pie obra | 0.5 | 43.66 | 21.83 |
| MAT4HOR-005 | l | Líquido de curado | 0.32 | 2.68 | 0.86 |
| MATCON1.2 | ud | Cono asimétrico D=120 H=60 (material; 16/09/2015) | 1 | 19.53 | 19.53 |
| MATJTAGOMA2 | ud | Jta.goma base pozo ench.-camp. D=1200 | 1 | 7.12 | 7.12 |
|  |  | Total |  |  | 66.04 |

**P5ARQP-1.5D** ud Cono asimétrico 1500/600 pref. hormigón. (27/10/2011)
0 ud × 70.92 (75.18 con costes indirectos) = 0.00
Cierre superior de pozo de registro somero formado por una losa prefabricada de hormigón armado, provista de una abertura interior excéntrica, pates de polipropileno montados en fábrica y resaltos en el borde para alojamiento de juntas de goma, aro de nivelación, también de hormigón armado prefabricado, de 60 cm. de diámetro, colocado sobre la pieza anterior, y sobre éste, dispositivo de cierre, compuesto de cerco de fundición, todo ello para colocar directamente sobre la base del pozo o el anillo superior, de 150 cm. de diámetro, y con p.p de medios auxiliares, sin incluir la excavación del pozo, ni el relleno perimetral posterior.

| Código | Ud | Descripción | Rendimiento | Precio | Importe |
|---|---|---|---|---|---|
| MAO-001 | h | Cuadrilla "A" | 0.1 | 42 | 4.20 |
| MAQ-001A | h | Camión grúa- pluma corto | 0.1 | 26.27 | 2.63 |
| MAQ-002A2 | h | Retroexcavadora ruedas hidráulica 71/100 CV | 0.25 | 31.53 | 7.88 |
| MAQ-022 | h | Vibrador hormigón o Regla vibrante | 0.01 | 14.54 | 0.15 |
| MAT4MORTM40 | m³ | Mortero de cemento 1/6 M-40 | 0.05 | 36.87 | 1.84 |
| MAT4HORHM15A | m³ | Hormigón HL-150/P/20 a pie obra | 0.5 | 43.66 | 21.83 |
| MAT4HOR-005 | l | Líquido de curado | 0.32 | 2.68 | 0.86 |
| MATJTAGOMA3 | ud | Jta.goma base pozo ench.-camp. D=1500 | 1 | 7.12 | 7.12 |
| MATCON1.5 | ud | Cono asimétrico D=150 H=60 (material; 16/09/2015) | 1 | 24.41 | 24.41 |
|  |  | Total |  |  | 70.92 |

**P5ARQP-1.2F** ud Losa de cierre pozo pref. DN1200 pref. horm. 0,25m de altura (16/09/2015)
0 ud × 57.6 (61.06 con costes indirectos) = 0.00
Suministro y colocación de losa de cierre Ø 120 /Ø 60 cm y altura útil 25 cm prefabricada de hormigón armado, para pozos de registro y tránsito de tráfico pesado. Unidad totalmente colocada

| Código | Ud | Descripción | Rendimiento | Precio | Importe |
|---|---|---|---|---|---|
| MAO-001 | h | Cuadrilla "A" | 0.1 | 42 | 4.20 |
| MAQ-001A | h | Camión grúa- pluma corto | 0.1 | 26.27 | 2.63 |
| MATJTAGOMA14 | ud | Jta.goma módulos base rectos DN1000-1500 | 1 | 10.45 | 10.45 |
| MATARQP1.2F | ud | Losa de cierre arq. pref. dn 1200mm (material; 05/05/2020) | 1 | 40.32 | 40.32 |
|  |  | Total |  |  | 57.6 |

**P4LOSA1A** m² Losas prefabricadas de hormigón tapas arq., carga de rotura 25 t (23/03/2017)
0 m² × 82.76 (87.73 con costes indirectos) = 0.00
Losas prefabricadas de hormigón en tapas de arquetas, homologada, para una carga de rotura de 25 t, incluso argollas para levantamiento y p.p. de cerco y contracerco metálicos, perfiles de apoyo y juntas de caucho, colocada en obra. Unidad totalmente terminada

| Código | Ud | Descripción | Rendimiento | Precio | Importe |
|---|---|---|---|---|---|
| MAO-001 | h | Cuadrilla "A" | 0.1 | 42 | 4.20 |
| MAQ-001C | h | Camión grúa 20 Tm. | 0.1 | 35.61 | 3.56 |
| MATLOSA1 | m² | Losas prefabricadas de hormigón tapas arq., cuantía 95 Kg/m3 (material; 06/10/2020) | 1 | 75 | 75.00 |
|  |  | Total |  |  | 82.76 |

**P4LOSA1** m² Losas prefabricadas de hormigón tapas arq. peat.cuant. 95kg/m3 (23/03/2017)
153.8 m² × 82.76 (87.73 con costes indirectos) = 13492.87
Losas prefabricadas de hormigón en tapas de arquetas dimensionada para carga peatonal, cuantía mínima 95kg/m3, homologada, incluso argollas para levantamiento y p.p. de cerco y contracerco metálicos perimetrales, perfiles de apoyo y juntas de caucho, colocada en obra. Unidad totalmente terminada

| Código | Ud | Descripción | Rendimiento | Precio | Importe |
|---|---|---|---|---|---|
| MATLOSA1 | m² | Losas prefabricadas de hormigón tapas arq., cuantía 95 Kg/m3 | 1 | 75 | 75.00 |
| MAO-001 | h | Cuadrilla "A" | 0.1 | 42 | 4.20 |
| MAQ-001C | h | Camión grúa 20 Tm. | 0.1 | 35.61 | 3.56 |
|  |  | Total |  |  | 82.76 |

**P4LOSA2** m² Losas prefabricadas de hormigón tapas arq.trafic.cuant.190kg/m3 (23/03/2017)
56.1 m² × 142.76 (151.33 con costes indirectos) = 8489.61
Losas prefabricadas de hormigón en tapas de arquetas para tránsito de tráfico pesado, cuantía mínima 190 kg/m3 homologada, incluso argollas para levantamiento y p.p. de cerco y contracerco metálicos, perfiles de apoyo y juntas de caucho, colocada en obra. Unidad totalmente terminada

| Código | Ud | Descripción | Rendimiento | Precio | Importe |
|---|---|---|---|---|---|
| MAO-001 | h | Cuadrilla "A" | 0.1 | 42 | 4.20 |
| MAQ-001C | h | Camión grúa 20 Tm. | 0.1 | 35.61 | 3.56 |
| MATLOSA2 | m² | Losas pref de hormigón tapas arq.trafico pesado 195 kg/m3 (material; 06/10/2020) | 1 | 135 | 135.00 |
|  |  | Total |  |  | 142.76 |

**P4TAPA60C250** ud Tapa registro fundición, circular Ø 60 cm clase C-250 (04/10/2013)
0 ud × 91.96 (97.48 con costes indirectos) = 0.00
Tapa de registro de fundición estanca, de sección circular Ø 60 cm. clase C-250 (fuerza de ensayo 250kN) de la marca EJ modelo TP800 o similar. Incluye precerco de fundición, junta EPDM estanca, anclaje y parte proporcional de materiales a emplear para la ejecución, mortero, perfiels, ladrillos,... unidad de obra totalmente instalada y ejecutada.

| Código | Ud | Descripción | Rendimiento | Precio | Importe |
|---|---|---|---|---|---|
| MAO-005A | h | Oficial 2ªgeneralista (mano de obra; 28/05/2020) | 0.45 | 17.18 | 7.73 |
| MAO-006 | h | Peón especialista | 0.45 | 16.72 | 7.52 |
| MAT4TAPA600C | ud | Cerco + Tapa de registro fundición, circular Ø 60 cm clase C-250 (material; 04/10/2013) | 1 | 76.71 | 76.71 |
|  |  | Total |  |  | 91.96 |

**P4TAPA60D400P** ud Tapa registro PRFV, circular Ø 60 cm o cuadrada clase D-400 (26/06/2017)
0 ud × 84.09 (89.14 con costes indirectos) = 0.00
Tapa de registro de P.R.F.V: estanca acerrojada, de sección circular Ø 60 cm. clase D-400 (fuerza de ensayo 400kN). Incluye precerco de fundición, junta EPDM estanca, anclaje y parte proporcional de materiales a emplear para la ejecución, mortero, perfiels, ladrillos,... unidad de obra totalmente instalada y ejecutada.

| Código | Ud | Descripción | Rendimiento | Precio | Importe |
|---|---|---|---|---|---|
| MAO-005A | h | Oficial 2ªgeneralista | 0.2 | 17.18 | 3.44 |
| MAO-006 | h | Peón especialista | 0.2 | 16.72 | 3.34 |
| MAT4TAPA600P | ud | Cerco + Tapa de registro PRFV, circular Ø 60 cm clase D400 (material; 26/06/2017) | 1 | 77.31 | 77.31 |
|  |  | Total |  |  | 84.09 |

**P4TAPA60D400** Ud Tapa registro fundición, circular Ø 60 cm clase D-400 (15/06/2017)
39 Ud × 106.29 (112.67 con costes indirectos) = 4394.13
Tapa de registro de fundición estanca acerrojada, de sección circular Ø 60 cm. clase D-400 (fuerza de ensayo 400kN) de la marca EJ modelo TP800 o similar. Incluye precerco de fundición, junta EPDM estanca, anclaje y parte proporcional de materiales a emplear para la ejecución, mortero, perfiels, ladrillos,... unidad de obra totalmente instalada y ejecutada.

| Código | Ud | Descripción | Rendimiento | Precio | Importe |
|---|---|---|---|---|---|
| MAO-005A | h | Oficial 2ªgeneralista | 0.45 | 17.18 | 7.73 |
| MAO-006 | h | Peón especialista | 0.45 | 16.72 | 7.52 |
| MAT4TAPA600D | ud | Cerco + Tapa de registro fundición, circular Ø 60 cm clase D400 (material; 15/06/2017) | 1 | 91.04 | 91.04 |
|  |  | Total |  |  | 106.29 |

| Medición | Uds. | Largo | Parcial |
|---|---|---|---|
| s/ med | 1 | 39 | 39.00 |
| Total |  |  | 39 |

**P4TAPA70C250** ud Tapa registro fundición, circular Ø 70 cm clase C-250 (22/10/2015)
0 ud × 128.21 (135.9 con costes indirectos) = 0.00
Tapa de registro de fundición estanca, de sección circular Ø 70 cm. clase C-250 (fuerza de ensayo 250kN) de la marca EJ modelo TP800 o similar. Incluye precerco de fundición, junta EPDM estanca, anclaje y parte proporcional de materiales a emplear para la ejecución, mortero, perfiels, ladrillos,... unidad de obra totalmente instalada y ejecutada.

| Código | Ud | Descripción | Rendimiento | Precio | Importe |
|---|---|---|---|---|---|
| MAO-005A | h | Oficial 2ªgeneralista | 0.45 | 17.18 | 7.73 |
| MAO-006 | h | Peón especialista | 0.45 | 16.72 | 7.52 |
| MAT4TAPA07C | ud | Cerco + Tapa de registro fundición, circular Ø 70 cm clase C250 (material; 22/10/2015) | 1 | 112.96 | 112.96 |
|  |  | Total |  |  | 128.21 |

**P4TAPA70D400B** ud Tapa registro fundición, circular Ø 70 cm clase D-400 ventilac. (22/10/2015)
0 ud × 140.78 (149.23 con costes indirectos) = 0.00
Tapa de registro de fundición para ventilación de colector de sección circular Ø 70 cm. clase D-400 (fuerza de ensayo 400kN). Incluye precerco de fundición, junta EPDM estanca, anclaje y parte proporcional de materiales a emplear para la ejecución, mortero, perfiels, ladrillos,... unidad de obra totalmente instalada y ejecutada.

| Código | Ud | Descripción | Rendimiento | Precio | Importe |
|---|---|---|---|---|---|
| MAO-005A | h | Oficial 2ªgeneralista | 0.45 | 17.18 | 7.73 |
| MAO-006 | h | Peón especialista | 0.45 | 16.72 | 7.52 |
| MAT4TAPA07E | ud | Cerco + Tapa de registro fundición, circular Ø 70 cm ventilación (material; 22/10/2015) | 1 | 125.53 | 125.53 |
|  |  | Total |  |  | 140.78 |

**P4TAPA70D400** ud Tapa registro fundición, circular Ø 70 cm clase D-400 (22/10/2015)
0 ud × 144.25 (152.91 con costes indirectos) = 0.00
Tapa de registro de fundición estanca, de sección circular Ø 70 cm. clase D-400 (fuerza de ensayo 400kN) de la marca EJ modelo TP800 o similar. Incluye precerco de fundición, junta EPDM estanca, anclaje y parte proporcional de materiales a emplear para la ejecución, mortero, perfiels, ladrillos,... unidad de obra totalmente instalada y ejecutada.

| Código | Ud | Descripción | Rendimiento | Precio | Importe |
|---|---|---|---|---|---|
| MAO-005A | h | Oficial 2ªgeneralista | 0.45 | 17.18 | 7.73 |
| MAO-006 | h | Peón especialista | 0.45 | 16.72 | 7.52 |
| MAT4TAPA07D | ud | Cerco + Tapa de registro fundición, circular Ø 70 cm clase D-400 (material; 22/10/2015) | 1 | 129 | 129.00 |
|  |  | Total |  |  | 144.25 |

**P4TAPA60C250A** ud Tapa registro fundición, circular Ø 60 cm clase C-250 acerrojada (04/10/2013)
0 ud × 133.8 (141.83 con costes indirectos) = 0.00
Tapa de registro de fundición estanca y acerrojada, de sección circular Ø 60 cm. clase C-250 (fuerza de ensayo 250kN). Incluye precerco de fundición, junta EPDM estanca, anclaje y parte proporcional de materiales a emplear para la ejecución, mortero, cerco,... unidad de obra totalmente instalada y ejecutada.

| Código | Ud | Descripción | Rendimiento | Precio | Importe |
|---|---|---|---|---|---|
| MAO-005A | h | Oficial 2ªgeneralista | 0.45 | 17.18 | 7.73 |
| MAO-006 | h | Peón especialista | 0.45 | 16.72 | 7.52 |
| MAT4TAPA600C | ud | Cerco + Tapa de registro fundición, circular Ø 60 cm clase C-250 | 1 | 76.71 | 76.71 |
| MAT4TAPACOM-A | ud | tornillería de acero inoxidable AISI 316 L para acerrojar tapas (material; 22/10/2013) | 1 | 41.84 | 41.84 |
|  |  | Total |  |  | 133.8 |

**P4TAPA60D400A** ud Tapa registro fundición, circular Ø 60 cm clase D-400 acerrojada (22/10/2013)
0 ud × 148.13 (157.02 con costes indirectos) = 0.00
Tapa de registro de fundición estanca y acerrojada, de sección circular Ø 60 cm. clase D-400 (fuerza de ensayo 400kN) . Incluye precerco de fundición, junta EPDM estanca, anclaje y parte proporcional de materiales a emplear para la ejecución, mortero, cerco,... unidad de obra totalmente instalada y ejecutada.

| Código | Ud | Descripción | Rendimiento | Precio | Importe |
|---|---|---|---|---|---|
| MAO-005A | h | Oficial 2ªgeneralista | 0.45 | 17.18 | 7.73 |
| MAO-006 | h | Peón especialista | 0.45 | 16.72 | 7.52 |
| MAT4TAPA600D | ud | Cerco + Tapa de registro fundición, circular Ø 60 cm clase D400 | 1 | 91.04 | 91.04 |
| MAT4TAPACOM-A | ud | tornillería de acero inoxidable AISI 316 L para acerrojar tapas | 1 | 41.84 | 41.84 |
|  |  | Total |  |  | 148.13 |

**P4TAPA70C250A** ud Tapa registro fundición, circular Ø 70 cm clase C-250 acerrojada (22/10/2013)
0 ud × 170.05 (180.25 con costes indirectos) = 0.00
Tapa de registro de fundición estanca y acerrojada, de sección circular Ø 70 cm. clase C-250 (fuerza de ensayo 250kN). Incluye precerco de fundición, junta EPDM estanca, anclaje y parte proporcional de materiales a emplear para la ejecución, mortero, perfiels, ladrillos,... unidad de obra totalmente instalada y ejecutada.

| Código | Ud | Descripción | Rendimiento | Precio | Importe |
|---|---|---|---|---|---|
| MAO-005A | h | Oficial 2ªgeneralista | 0.45 | 17.18 | 7.73 |
| MAO-006 | h | Peón especialista | 0.45 | 16.72 | 7.52 |
| MAT4TAPA07C | ud | Cerco + Tapa de registro fundición, circular Ø 70 cm clase C250 | 1 | 112.96 | 112.96 |
| MAT4TAPACOM-A | ud | tornillería de acero inoxidable AISI 316 L para acerrojar tapas | 1 | 41.84 | 41.84 |
|  |  | Total |  |  | 170.05 |

**P4TAPA70D400A** ud Tapa registro fundición, circular Ø 70 cm clase D-400 acerrojada (22/10/2013)
0 ud × 186.09 (197.26 con costes indirectos) = 0.00
Tapa de registro de fundición estanca y acerrojada, de sección circular Ø 70 cm. clase D-400 (fuerza de ensayo 400kN). Incluye precerco de fundición, junta EPDM estanca, anclaje y parte proporcional de materiales a emplear para la ejecución, mortero, cerco... unidad de obra totalmente instalada y ejecutada.

| Código | Ud | Descripción | Rendimiento | Precio | Importe |
|---|---|---|---|---|---|
| MAO-005A | h | Oficial 2ªgeneralista | 0.45 | 17.18 | 7.73 |
| MAO-006 | h | Peón especialista | 0.45 | 16.72 | 7.52 |
| MAT4TAPA07D | ud | Cerco + Tapa de registro fundición, circular Ø 70 cm clase D-400 | 1 | 129 | 129.00 |
| MAT4TAPACOM-A | ud | tornillería de acero inoxidable AISI 316 L para acerrojar tapas | 1 | 41.84 | 41.84 |
|  |  | Total |  |  | 186.09 |

**P4TAPA90C250** ud Tapa registro fundición rectangular 90x90 cm clase C-250 (04/10/2013)
0 ud × 382.54 (405.49 con costes indirectos) = 0.00
Tapa de registro de fundición estanca, de sección rectangular de 90 x 90 cm. clase C-250 (fuerza de ensayo 250kN) de la marca EJ modelo ERMATIC o similar. Incluye precerco de fundición, junta EPDM estanca, anclaje y parte proporcional de materiales a emplear para la ejecución, mortero, perfiels, ladrillos,... unidad de obra totalmente instalada y ejecutada.

| Código | Ud | Descripción | Rendimiento | Precio | Importe |
|---|---|---|---|---|---|
| MAO-005A | h | Oficial 2ªgeneralista | 1 | 17.18 | 17.18 |
| MAO-006 | h | Peón especialista | 1 | 16.72 | 16.72 |
| MAT4TAPA09C | ud | Cerco+Tapa de registro fundición rectangular 90x90cm.clase D-250 (material; 04/10/2013) | 1 | 348.64 | 348.64 |
|  |  | Total |  |  | 382.54 |

**P4TAPA90D400** ud Tapa registro fundición rectangular 90x90 cm clase D-400 (04/10/2013)
0 ud × 452.29 (479.43 con costes indirectos) = 0.00
Tapa de registro de fundición estanca, de sección rectangular de 90 x 90 cm. clase D-400 (fuerza de ensayo 400kN) de la marca EJ modelo ERMATIC o similar. Incluye precerco de fundición, junta EPDM estanca, anclaje y parte proporcional de materiales a emplear para la ejecución, mortero, perfiels, ladrillos,... unidad de obra totalmente instalada y ejecutada.

| Código | Ud | Descripción | Rendimiento | Precio | Importe |
|---|---|---|---|---|---|
| MAO-005A | h | Oficial 2ªgeneralista | 1 | 17.18 | 17.18 |
| MAO-006 | h | Peón especialista | 1 | 16.72 | 16.72 |
| MAT4TAPA09D | ud | Cerco+Tapa de registro fundición rectangular 90x90cm.clase D-400 (material; 04/10/2013) | 1 | 418.39 | 418.39 |
|  |  | Total |  |  | 452.29 |

**P4TAPA90C250A** ud Tapa registro fundición rectang 90x90 cm clase C-250 acerrojada (04/10/2013)
0 ud × 424.38 (449.84 con costes indirectos) = 0.00
Tapa de registro de fundición estanca, de sección rectangular de 90 x 90 cm. clase C-250 (fuerza de ensayo 250kN) de la marca EJ modelo ERMATIC o similar. Incluye precerco de fundición, junta EPDM estanca, anclaje y parte proporcional de materiales a emplear para la ejecución, mortero, perfiels, ladrillos,... unidad de obra totalmente instalada y ejecutada.

| Código | Ud | Descripción | Rendimiento | Precio | Importe |
|---|---|---|---|---|---|
| MAO-005A | h | Oficial 2ªgeneralista | 1 | 17.18 | 17.18 |
| MAO-006 | h | Peón especialista | 1 | 16.72 | 16.72 |
| MAT4TAPA09C | ud | Cerco+Tapa de registro fundición rectangular 90x90cm.clase D-250 | 1 | 348.64 | 348.64 |
| MAT4TAPACOM-A | ud | tornillería de acero inoxidable AISI 316 L para acerrojar tapas | 1 | 41.84 | 41.84 |
|  |  | Total |  |  | 424.38 |

**P4TAPA90D400A** ud Tapa registro fundición rectang 90x90 cm clase D-400 acerrojada (04/10/2013)
0 ud × 494.13 (523.78 con costes indirectos) = 0.00
Tapa de registro de fundición estanca, de sección rectangular de 90 x 90 cm. clase D-400 (fuerza de ensayo 400kN) de la marca EJ modelo ERMATIC o similar. Incluye precerco de fundición, junta EPDM estanca, anclaje y parte proporcional de materiales a emplear para la ejecución, mortero, perfiels, ladrillos,... unidad de obra totalmente instalada y ejecutada.

| Código | Ud | Descripción | Rendimiento | Precio | Importe |
|---|---|---|---|---|---|
| MAO-005A | h | Oficial 2ªgeneralista | 1 | 17.18 | 17.18 |
| MAO-006 | h | Peón especialista | 1 | 16.72 | 16.72 |
| MAT4TAPA09D | ud | Cerco+Tapa de registro fundición rectangular 90x90cm.clase D-400 | 1 | 418.39 | 418.39 |
| MAT4TAPACOM-A | ud | tornillería de acero inoxidable AISI 316 L para acerrojar tapas | 1 | 41.84 | 41.84 |
|  |  | Total |  |  | 494.13 |

**P5ARQP-1A** ud Arq. pref DN=1.0 m H=2.5m+tapa fundición DN600 +pates (27/10/2011)
0 ud × 571.13 (605.4 con costes indirectos) = 0.00
UD de Arqueta prefabricada, altura variable hasta 2.5m de tipo pozo de 1000m de diámetro formada por: solera de hormigón de 20 cm de espesor HM-20 y base prefabricada de apoyo de hormigón de sección circular espesor 30 cm de HA-30 y armadura B-500S, sobre el que apoyan anillos prefabricados de hormigón armado, provistos de resaltos para su acoplamiento, entre otras piezas, mediante juntas de goma, de 100 cm. de diámetro interior y 50-100 cm. de altura útil cada anillo, con pates de polipropileno montados en fábrica y cierre superior de pozo de registro formado por un cono asimétrico 1000/600 mm, prefabricado de hormigón armado, de altura útil 100 cm., provisto de pates de polipropileno montados en fábrica y resaltos en el borde para alojamiento de junta de goma, aro de nivelación, también de hormigón armado prefabricado, de 60 cm. de diámetro, colocado sobre la anterior, recibido con mortero de cemento, y sobre éste dispositivo de cierre, compuesto de cerco y tapa de fundición tipo calzada 40Tn, todo ello para colocar directamente sobre el anillo superior, de 100 cm. de diámetro, incluida excavación localizada y rellenos necesarios. Adicionalmente se incluye los pasamuros de los tubos. Unidad totalmente terminada

| Código | Ud | Descripción | Rendimiento | Precio | Importe |
|---|---|---|---|---|---|
| MAO-001 | h | Cuadrilla "A" | 4 | 42 | 168.00 |
| MAO-004B | h | Oficial 1ª instalaciones | 2.5 | 17.53 | 43.83 |
| MAO-007 | h | Peón general | 0.2 | 16.6 | 3.32 |
| MAQ-001A | h | Camión grúa- pluma corto | 2 | 26.27 | 52.54 |
| MAQ-002A2 | h | Retroexcavadora ruedas hidráulica 71/100 CV | 2.5 | 31.53 | 78.83 |
| MAQ-022 | h | Vibrador hormigón o Regla vibrante | 0.01 | 14.54 | 0.15 |
| MATARQP1C | ud | Anillo pozo horm. D=100 h=50+junta EPDM | 4 | 13.31 | 53.24 |
| MATCON1 | ud | Cono asimétrico D=100 H=60 | 1 | 17.04 | 17.04 |
| MATPATE01 | ud | Pate prefabricado de polipropileno D25 mm (material; 07/11/2011) | 10 | 4.53 | 45.30 |
| MAT4MORTM40 | m³ | Mortero de cemento 1/6 M-40 | 0.008 | 36.87 | 0.29 |
| MAT4HORHM15A | m³ | Hormigón HL-150/P/20 a pie obra | 0.2 | 43.66 | 8.73 |
| MAT4HOR-005 | l | Líquido de curado | 0.2 | 2.68 | 0.54 |
| MAT4HORHA30B | m³ | Hormigón HA 30/B/20/IV+QbSR a pie de obra | 0.675 | 67.21 | 45.37 |
| MAT4TAPA06C | ud | Cerco + Tapa de registro fundición, de sección circular Ø 60 cm. (material; 04/10/2013) | 1 | 53.95 | 53.95 |
|  |  | Total |  |  | 571.13 |

**P5ARQLD1A** ud Arq. ladrillo 1pie DN1.2m+enfosc+tapa FD H<=2.5m (27/10/2011)
0 ud × 565.87 (599.82 con costes indirectos) = 0.00
Arqueta de ladrillo 1 pie enfoscado interior mortero hidrófugo de diámetro interior 1.20 m, con cono reductor 1200/600 para alturas de hasta 2.5m, tapa de fundición DN 600 mm D-400, marco y contracerco, pates polipropileno alma de acero cada 20 cm, y base de apoyo HA25 y armado #8/10, con 0.4m de espesor mínimo y 10 cm de hormigón de limpieza, p.p. de excavación asociada, y rellenos con suelos seleccionados. Unidad totalmente terminada.

| Código | Ud | Descripción | Rendimiento | Precio | Importe |
|---|---|---|---|---|---|
| MAO-001 | h | Cuadrilla "A" | 6 | 42 | 252.00 |
| MAQ-001A | h | Camión grúa- pluma corto | 2 | 26.27 | 52.54 |
| MAQ-002A2 | h | Retroexcavadora ruedas hidráulica 71/100 CV | 1.25 | 31.53 | 39.41 |
| MAQ-022 | h | Vibrador hormigón o Regla vibrante | 0.01 | 14.54 | 0.15 |
| MATPATE01 | ud | Pate prefabricado de polipropileno D25 mm | 8 | 4.53 | 36.24 |
| MAT4MORTM40 | m³ | Mortero de cemento 1/6 M-40 | 0.1 | 36.87 | 3.69 |
| MAT4HORHM15A | m³ | Hormigón HL-150/P/20 a pie obra | 0.2 | 43.66 | 8.73 |
| MAT4HOR-005 | l | Líquido de curado | 0.2 | 2.68 | 0.54 |
| MAT4HORHA25 | m³ | Hormigón HA 25/b/20/Iia a pie de obra | 0.6 | 51.97 | 31.18 |
| MAT10LHD2 | ud | Ladrillo hueco doble 25x12x9 (material; 26/06/2013) | 920 | 0.08 | 73.60 |
| MAT1SUELO-1 | m³ | Suelo seleccionado s/ PG3 incl. tte. a obra | 3.7 | 2.01 | 7.44 |
| MAT1SUELO-4 | m³ | Suelo adecuado s/ PG3 incl. tte. a obra | 0.5 | 1.3 | 0.65 |
| MAT4ACER-01 | kg | Acero B-500s | 5 | 1.15 | 5.75 |
| MAT4TAPA06C | ud | Cerco + Tapa de registro fundición, de sección circular Ø 60 cm. | 1 | 53.95 | 53.95 |
|  |  | Total |  |  | 565.87 |

**P4PATE01** ud Pate polipropileno (07/11/2011)
381 ud × 4.57 (4.84 con costes indirectos) = 1844.04
Pate de polipropileno con alma de acero de 25X31 cm D25 mm totalmente instalado en arqueta, transporte, descarga y montaje incluido. Unidad totalmente terminada.

| Código | Ud | Descripción | Rendimiento | Precio | Importe |
|---|---|---|---|---|---|
| MAO-001 | h | Cuadrilla "A" | 0.001 | 42 | 0.04 |
| MATPATE01 | ud | Pate prefabricado de polipropileno D25 mm | 1 | 4.53 | 4.53 |
|  |  | Total |  |  | 4.57 |

| Medición | Uds. | Largo | Parcial |
|---|---|---|---|
| s/ med | 1 | 381 | 381.00 |
| Total |  |  | 381 |

**P4JTAHIDROF** m Junta cordón poliuretano hidroexpansivo (23/03/2017)
0 m × 6.61 (7.01 con costes indirectos) = 0.00
Junta poliuretano hidroexpansivo con interior hueco, incluso p.p.de colocación, nivelación, solapes, mermas y medios auxiliares. Unidad totalmente terminada.

| Código | Ud | Descripción | Rendimiento | Precio | Importe |
|---|---|---|---|---|---|
| MAO-001 | h | Cuadrilla "A" | 0.01 | 42 | 0.42 |
| MAT4JTAHIDROF | m | Cordón poliuretano hidroexpansivo (material; 29/06/2017) | 1 | 6.19 | 6.19 |
|  |  | Total |  |  | 6.61 |

**P4JTAHIDROF2** m Junta cordón unión prefabricado a hormigón in situ (22/09/2015)
0 m × 4.04 (4.28 con costes indirectos) = 0.00
Junta de estanqueidad en unión arquetas prefabricadas a hormigón de base ejecutado in situ, incluso p.p.de colocación, nivelación, solapes, mermas y medios auxiliares. Unidad totalmente terminada.

| Código | Ud | Descripción | Rendimiento | Precio | Importe |
|---|---|---|---|---|---|
| MAO-001 | h | Cuadrilla "A" | 0.01 | 42 | 0.42 |
| MAT4JTA2 | m | Cordón impermabilizante prefabricado-in situ (material; 22/09/2015) | 1 | 3.62 | 3.62 |
|  |  | Total |  |  | 4.04 |

**P4JTAPVC150** m Junta elastomérica de estanqueidad PVC 150 (25/06/2013)
0 m × 3.94 (4.18 con costes indirectos) = 0.00
Junta elastómera de estanqueidad de 150 mm de ancho, con tubo central, incluso p.p. De colocación, solapes, medios auxiliares.Unidad totalmente terminada, p.p. de junta hidroexpansiva en uniones.

| Código | Ud | Descripción | Rendimiento | Precio | Importe |
|---|---|---|---|---|---|
| MAO-001 | h | Cuadrilla "A" | 0.01 | 42 | 0.42 |
| MAT4JTAPVC150 | m | Banda estanqueidad PVC 150 (material; 25/06/2013) | 1 | 3.52 | 3.52 |
|  |  | Total |  |  | 3.94 |

**P4JTAPVC200** m Junta elastomérica de estanqueidad PVC 200 (25/06/2013)
370.5 m × 4.73 (5.01 con costes indirectos) = 1856.21
Junta elastómera de estanqueidad de 200 mm de ancho, con tubo central, incluso p.p. De colocación, solapes, medios auxiliares. Unidad totalmente terminada.p.p. de junta hidroexpansiva en uniones.

| Código | Ud | Descripción | Rendimiento | Precio | Importe |
|---|---|---|---|---|---|
| MAO-001 | h | Cuadrilla "A" | 0.01 | 42 | 0.42 |
| MAT4JTAPVC200 | m | Banda estanqueidad PVC 200 (material; 25/06/2013) | 1 | 4.31 | 4.31 |
|  |  | Total |  |  | 4.73 |

| Medición | Uds. | Largo | Parcial |
|---|---|---|---|
| Arquetas s/ med | 1 | 370.5 | 370.50 |
| Total |  |  | 370.5 |

**P4JTAPVC300** m Junta elastomérica de estanqueidad PVC 300 (25/06/2013)
0 m × 5.57 (5.9 con costes indirectos) = 0.00
Junta elastómera de estanqueidad de 300 mm de ancho, con tubo central, incluso p.p. De colocación, solapes, medios auxiliares. Unidad totalmente terminada.p.p. de junta hidroexpansiva en uniones.

| Código | Ud | Descripción | Rendimiento | Precio | Importe |
|---|---|---|---|---|---|
| MAO-001 | h | Cuadrilla "A" | 0.01 | 42 | 0.42 |
| MAT4JTAPVC300 | m | Banda estanqueidad PVC 300 (material; 25/06/2013) | 1 | 5.15 | 5.15 |
|  |  | Total |  |  | 5.57 |

**P4IMPASF** m² Imperm. muros 0.7 Kg/ m2 (19/04/2011)
727.3 m² × 1.88 (1.99 con costes indirectos) = 1447.33
Impermeabilización asfáltica de trasdós de estructuras mediante aplicación de pintura asfáltica betún modificado 0.7 Kg/m2, incluida preparación. Unidad totalmente terminada.

| Código | Ud | Descripción | Rendimiento | Precio | Importe |
|---|---|---|---|---|---|
| MAO-001 | h | Cuadrilla "A" | 0.01 | 42 | 0.42 |
| MAT4IMP1 | kg | Pintura asfáltica bituminosa (material; 19/04/2011) | 0.7 | 2.08 | 1.46 |
|  |  | Total |  |  | 1.88 |

| Medición | Uds. | Largo | Parcial |
|---|---|---|---|
| s/ med | 1 | 727.3 | 727.30 |
| Total |  |  | 727.3 |

**P3EDIF003Z** m² Losa granito 10 cm (14/02/2008)
0 m² × 93.6 (99.22 con costes indirectos) = 0.00
Suministro y colocación de losa de granito de 10 cm de espesor sentada sobre hormigón, incluso mortero de asiento y enlechado de juntas. Unidad anclada totalmente terminada

| Código | Ud | Descripción | Rendimiento | Precio | Importe |
|---|---|---|---|---|---|
| MAO-001 | h | Cuadrilla "A" | 0.45 | 42 | 18.90 |
| MAQ-020 | h | Dumper convencional 2.000 kg. (maquinaria; 14/02/2008) | 0.1 | 3.74 | 0.37 |
| MAT4MORTM10G | m³ | Mortero 1/4 preparado con cemento gris M-10 (material; 14/04/2011) | 0.025 | 54.27 | 1.36 |
| MATPAVCHAP1 | Ud | Material aux. chapado piedra (anclajes) (material; 24/07/2013) | 1 | 5.73 | 5.73 |
| MATPAVGRAN5 | m² | Losa granito 10 cm (material; 26/05/2020) | 1 | 67.21 | 67.21 |
| OTRO-CANON1 | m³ | Canon vertido+clasif.residuos+RCD (excav o demolic) | 0.01 | 2.69 | 0.03 |
|  |  | Total |  |  | 93.6 |

| Medición | Parcial |
|---|---|
| ACV1+D |  |
| AD2 |  |
| Total | 0 |

##### A1.1.1.5 MACIZOS DE ANCLAJE (LB) (19/10/2010)
Importe: 65701.01

**P1MT03B1** m³ Excavación localizadas medio-duro+agotam+Tte vertedero
819.99 m³ × 3.86 (4.09 con costes indirectos) = 3353.76

| Medición | Uds. | Largo | Parcial |
|---|---|---|---|
| s/ med | 1 | 819.99 | 819.99 |
| Incluye sobreexcav s/ zanja cionducción |  |  |  |
| Total |  |  | 819.99 |

**P1MT03A1** m³ Excavación localizadas roca+agotam+Tte vertedero
0 m³ × 12.01 (12.73 con costes indirectos) = 0.00

**P1MT04B** m³ Rellenos localizado con suelos proc. excav 150 mm 95%PN
361.95 m³ × 2.99 (3.17 con costes indirectos) = 1147.38

| Medición | Uds. | Largo | Parcial |
|---|---|---|---|
| s/ med | 1 | 361.95 | 361.95 |
| Total |  |  | 361.95 |

**P4HG-002B** m³ Hormigón HM-20/B/20/IIa Elementos horizontales y verticales
0 m³ × 55.85 (59.2 con costes indirectos) = 0.00

**P4HG-004A2H** m³ Hormigón HA-30/B/20/IV+Qb+SR soleras, cimentaciones, forjados
458.04 m³ × 77.3 (81.94 con costes indirectos) = 37531.80

| Medición | Uds. | Largo | Parcial |
|---|---|---|---|
| s/ med | 1 | 458.04 | 458.04 |
| Total |  |  | 458.04 |

**P4ETT-002** kg Acero B-500-S
10776.51 kg × 1.32 (1.4 con costes indirectos) = 15087.11

| Medición | Uds. | Largo | Parcial |
|---|---|---|---|
| s/ med | 1 | 10776.51 | 10776.51 |
| Total |  |  | 10776.51 |

**P4ETT-004E-E1** m² Encof/desenc. Cimientos OCULTOS
597.56 m² × 13.55 (14.36 con costes indirectos) = 8580.96

| Medición | Uds. | Largo | Parcial |
|---|---|---|---|
| s/ med | 1 | 597.56 | 597.56 |
| Total |  |  | 597.56 |

##### A1.1.1.6 HINCAS (LB) (18/11/2011)
Importe: 79168.44

**P6HINC300** m Tubería hincada de 300 mm+p.p. excavaciones y elem. asociados (15/06/2017)
0 m × 134.59 (142.67 con costes indirectos) = 0.00
Tubería hincada de 300 mm de diámetro nominal interior, excavada en cualquier clase de terreno, por cualquier procedimiento de perforación (sinfín u otros) y colocación, guiada mediante láser, incluso p.p. de juntas, soldadura, guías, inyección de compensación, obra civil asociada (excavación de pozos de ataque, ejecución de muros de empuje y reacción, losa de apoyo ,ferrallado, hormigón y puesta de hormigonado mediante bombeo, encofrado y desencofrado necesario), guias y elementos auxiliares, elementos de empuje , vigas de guía, gatos hidráulicos o sinfín, generador y cableado de coriente, instalación de tubos, grúas necesarias para la puesta en obra de los tubos , demolición posterior de muros, arrastre y extracción de sobrantes, carga y transporte a vertedero de excedentes y material de extracción (tierras, fangos y lodos) incluso relleno posterior de la excavación. Unidad totalmente terminada, incluida toda la obra civil asociada, mano de obra, materiales, maquinaria y medios auxiliares.

| Código | Ud | Descripción | Rendimiento | Precio |
|---|---|---|---|---|
| MATHINCA300 | ud | Hinca tubería de 300mm pp. patines sujeción (material; 15/06/2017) | 1 | 41.84 |
| %HINCAMONT1 | % | Montaje y ejecución hinca 150% helicoidal (11/11/2020) | 150 % |  |
| %HINCAOC30 | % | Obra civil asociada hinca+tratamiento lodos y vertedero | 25 % |  |
| %MONTHINCA3 | % | Introducción tubería en interior de vaina (08/04/2020) | 3 % |  |

**P6HINC350** m Tubería hincada de 350 mm+p.p. excavaciones y elem. asociados (15/06/2017)
0 m × 145.96 (154.72 con costes indirectos) = 0.00
Tubería hincada de 350 mm de diámetro nominal interior, excavada en cualquier clase de terreno, por cualquier procedimiento de perforación (sinfín u otros) y colocación, guiada mediante láser, incluso p.p. de juntas, soldadura, guías, inyección de compensación, obra civil asociada (excavación de pozos de ataque, ejecución de muros de empuje y reacción, losa de apoyo ,ferrallado, hormigón y puesta de hormigonado mediante bombeo, encofrado y desencofrado necesario), guias y elementos auxiliares, elementos de empuje , vigas de guía, gatos hidráulicos o sinfín, generador y cableado de coriente, instalación de tubos, grúas necesarias para la puesta en obra de los tubos , demolición posterior de muros, arrastre y extracción de sobrantes, carga y transporte a vertedero de excedentes y material de extracción (tierras, fangos y lodos) incluso relleno posterior de la excavación. Unidad totalmente terminada, incluida toda la obra civil asociada, mano de obra, materiales, maquinaria y medios auxiliares.

| Código | Ud | Descripción | Rendimiento | Precio |
|---|---|---|---|---|
| MATHINCA350 | ud | Hinca tubería de 350mm pp. patines sujeción (material; 15/06/2017) | 1 | 45.33 |
| %HINCAOC30 | % | Obra civil asociada hinca+tratamiento lodos y vertedero | 25 % |  |
| %HINCAMONT1 | % | Montaje y ejecución hinca 150% helicoidal | 150 % |  |
| %MONTHINCA3 | % | Introducción tubería en interior de vaina | 3 % |  |

**P6HINC400** m Tubería hincada de 400 mm+p.p. excavaciones y elem. asociados (15/06/2017)
0 m × 168.38 (178.48 con costes indirectos) = 0.00
Tubería hincada de 400 mm de diámetro nominal interior, excavada en cualquier clase de terreno, por cualquier procedimiento de perforación (sinfín u otros) y colocación, guiada mediante láser, incluso p.p. de juntas, soldadura, guías, inyección de compensación, obra civil asociada (excavación de pozos de ataque, ejecución de muros de empuje y reacción, losa de apoyo ,ferrallado, hormigón y puesta de hormigonado mediante bombeo, encofrado y desencofrado necesario), guias y elementos auxiliares, elementos de empuje , vigas de guía, gatos hidráulicos o sinfín, generador y cableado de coriente, instalación de tubos, grúas necesarias para la puesta en obra de los tubos , demolición posterior de muros, arrastre y extracción de sobrantes, carga y transporte a vertedero de excedentes y material de extracción (tierras, fangos y lodos) incluso relleno posterior de la excavación. Unidad totalmente terminada, incluida toda la obra civil asociada, mano de obra, materiales, maquinaria y medios auxiliares.

| Código | Ud | Descripción | Rendimiento | Precio |
|---|---|---|---|---|
| MATHINCA400 | ud | Hinca tubería de 400mm pp. patines sujeción (material; 15/06/2017) | 1 | 52.29 |
| %HINCAOC30 | % | Obra civil asociada hinca+tratamiento lodos y vertedero | 25 % |  |
| %HINCAMONT1 | % | Montaje y ejecución hinca 150% helicoidal | 150 % |  |
| %MONTHINCA3 | % | Introducción tubería en interior de vaina | 3 % |  |

**P6HINC450** m Tubería hincada de 450 mm+p.p. excavaciones y elem. asociados (15/06/2017)
0 m × 190.82 (202.27 con costes indirectos) = 0.00
Tubería hincada de 450 mm de diámetro nominal interior, excavada en cualquier clase de terreno, por cualquier procedimiento de perforación (sinfín u otros) y colocación, guiada mediante láser, incluso p.p. de juntas, soldadura, guías, inyección de compensación, obra civil asociada (excavación de pozos de ataque, ejecución de muros de empuje y reacción, losa de apoyo ,ferrallado, hormigón y puesta de hormigonado mediante bombeo, encofrado y desencofrado necesario), guias y elementos auxiliares, elementos de empuje , vigas de guía, gatos hidráulicos o sinfín, generador y cableado de coriente, instalación de tubos, grúas necesarias para la puesta en obra de los tubos , demolición posterior de muros, arrastre y extracción de sobrantes, carga y transporte a vertedero de excedentes y material de extracción (tierras, fangos y lodos) incluso relleno posterior de la excavación. Unidad totalmente terminada, incluida toda la obra civil asociada, mano de obra, materiales, maquinaria y medios auxiliares.

| Código | Ud | Descripción | Rendimiento | Precio | Importe |
|---|---|---|---|---|---|
| MATHINCA450 | ud | Hinca tubería de 450mm pp. patines sujeción (material; 15/06/2017) | 1 | 59.28 | 59.28 |
| %HINCAOC30 | % | Obra civil asociada hinca+tratamiento lodos y vertedero | 25 % | 59.28 | 14.82 |
| %HINCAMONT1 | % | Montaje y ejecución hinca 150% helicoidal | 150 % | 74.10 | 111.15 |
| %MONTHINCA3 | % | Introducción tubería en interior de vaina | 3 % | 185.25 | 5.56 |
|  |  | Total |  |  | 190.82 |

**P6HINC500** m Tubería hincada de 500 mm+p.p. excavaciones y elem. asociados (15/06/2017)
0 m × 206.52 (218.91 con costes indirectos) = 0.00
Tubería hincada de 500 mm de diámetro nominal interior, excavada en cualquier clase de terreno, por cualquier procedimiento de perforación (sinfín u otros) y colocación, guiada mediante láser, incluso p.p. de juntas, soldadura, guías, inyección de compensación, obra civil asociada (excavación de pozos de ataque, ejecución de muros de empuje y reacción, losa de apoyo ,ferrallado, hormigón y puesta de hormigonado mediante bombeo, encofrado y desencofrado necesario), guias y elementos auxiliares, elementos de empuje , vigas de guía, gatos hidráulicos o sinfín, generador y cableado de coriente, instalación de tubos, grúas necesarias para la puesta en obra de los tubos , demolición posterior de muros, arrastre y extracción de sobrantes, carga y transporte a vertedero de excedentes y material de extracción (tierras, fangos y lodos) incluso relleno posterior de la excavación. Unidad totalmente terminada, incluida toda la obra civil asociada, mano de obra, materiales, maquinaria y medios auxiliares.

| Código | Ud | Descripción | Rendimiento | Precio |
|---|---|---|---|---|
| MATHINCA500 | ud | Hinca tubería de 500mm pp. patines sujeción (material; 15/06/2017) | 1 | 64.15 |
| %HINCAOC30 | % | Obra civil asociada hinca+tratamiento lodos y vertedero | 25 % |  |
| %HINCAMONT1 | % | Montaje y ejecución hinca 150% helicoidal | 150 % |  |
| %MONTHINCA3 | % | Introducción tubería en interior de vaina | 3 % |  |

**P6HINC600** m Tubería hincada de 600 mm+p.p. excavaciones y elem. asociados (15/06/2017)
0 m × 258.06 (273.54 con costes indirectos) = 0.00
Tubería hincada de 600 mm de diámetro nominal interior, excavada en cualquier clase de terreno, por cualquier procedimiento de perforación (sinfín u otros) y colocación, guiada mediante láser, incluso p.p. de juntas, soldadura, guías, inyección de compensación, obra civil asociada (excavación de pozos de ataque, ejecución de muros de empuje y reacción, losa de apoyo ,ferrallado, hormigón y puesta de hormigonado mediante bombeo, encofrado y desencofrado necesario), guias y elementos auxiliares, elementos de empuje , vigas de guía, gatos hidráulicos o sinfín, generador y cableado de coriente, instalación de tubos, grúas necesarias para la puesta en obra de los tubos , demolición posterior de muros, arrastre y extracción de sobrantes, carga y transporte a vertedero de excedentes y material de extracción (tierras, fangos y lodos) incluso relleno posterior de la excavación. Unidad totalmente terminada, incluida toda la obra civil asociada, mano de obra, materiales, maquinaria y medios auxiliares.

| Código | Ud | Descripción | Rendimiento | Precio |
|---|---|---|---|---|
| MATHINCA600 | ud | Hinca tubería de 600mm pp. patines sujeción (material; 15/06/2017) | 1 | 80.19 |
| %HINCAOC30 | % | Obra civil asociada hinca+tratamiento lodos y vertedero | 25 % |  |
| %HINCAMONT1 | % | Montaje y ejecución hinca 150% helicoidal | 150 % |  |
| %MONTHINCA3 | % | Introducción tubería en interior de vaina | 3 % |  |

**P6HINC700** m Tubería hincada de 700 mm+p.p. excavaciones y elem. asociados (15/06/2017)
0 m × 329.89 (349.68 con costes indirectos) = 0.00
Tubería hincada de 700 mm de diámetro nominal interior, excavada en cualquier clase de terreno, por cualquier procedimiento de perforación (sinfín u otros) y colocación, guiada mediante láser, incluso p.p. de juntas, soldadura, guías, inyección de compensación, obra civil asociada (excavación de pozos de ataque, ejecución de muros de empuje y reacción, losa de apoyo ,ferrallado, hormigón y puesta de hormigonado mediante bombeo, encofrado y desencofrado necesario), guias y elementos auxiliares, elementos de empuje , vigas de guía, gatos hidráulicos o sinfín, generador y cableado de coriente, instalación de tubos, grúas necesarias para la puesta en obra de los tubos , demolición posterior de muros, arrastre y extracción de sobrantes, carga y transporte a vertedero de excedentes y material de extracción (tierras, fangos y lodos) incluso relleno posterior de la excavación. Unidad totalmente terminada, incluida toda la obra civil asociada, mano de obra, materiales, maquinaria y medios auxiliares.

| Código | Ud | Descripción | Rendimiento | Precio |
|---|---|---|---|---|
| MATHINCA700 | ud | Hinca tubería de 700mm pp. patines sujeción (material; 15/06/2017) | 1 | 102.5 |
| %HINCAOC30 | % | Obra civil asociada hinca+tratamiento lodos y vertedero | 25 % |  |
| %HINCAMONT1 | % | Montaje y ejecución hinca 150% helicoidal | 150 % |  |
| %MONTHINCA3 | % | Introducción tubería en interior de vaina | 3 % |  |

**P6HINC800** m Tubería hincada de 800 mm+p.p. excavaciones y elem. asociados (15/06/2017)
0 m × 392.73 (416.29 con costes indirectos) = 0.00
Tubería hincada de 800 mm de diámetro nominal interior, excavada en cualquier clase de terreno, por cualquier procedimiento de perforación (sinfín u otros) y colocación, guiada mediante láser, incluso p.p. de juntas, soldadura, guías, inyección de compensación, obra civil asociada (excavación de pozos de ataque, ejecución de muros de empuje y reacción, losa de apoyo ,ferrallado, hormigón y puesta de hormigonado mediante bombeo, encofrado y desencofrado necesario), guias y elementos auxiliares, elementos de empuje , vigas de guía, gatos hidráulicos o sinfín, generador y cableado de coriente, instalación de tubos, grúas necesarias para la puesta en obra de los tubos , demolición posterior de muros, arrastre y extracción de sobrantes, carga y transporte a vertedero de excedentes y material de extracción (tierras, fangos y lodos) incluso relleno posterior de la excavación. Unidad totalmente terminada, incluida toda la obra civil asociada, mano de obra, materiales, maquinaria y medios auxiliares.

| Código | Ud | Descripción | Rendimiento | Precio |
|---|---|---|---|---|
| MATHINCA800 | ud | Hinca tubería de 800mm pp. patines sujeción (material; 15/06/2017) | 1 | 122.04 |
| %HINCAOC30 | % | Obra civil asociada hinca+tratamiento lodos y vertedero | 25 % |  |
| %HINCAMONT1 | % | Montaje y ejecución hinca 150% helicoidal | 150 % |  |
| %MONTHINCA3 | % | Introducción tubería en interior de vaina | 3 % |  |

**P6HINC900** m Tubería hincada de 900 mm+p.p. excavaciones y elem. asociados (03/09/2018)
120.11 m × 483.8 (512.83 con costes indirectos) = 61596.01
Tubería hincada de 900 mm de diámetro nominal interior, excavada en cualquier clase de terreno, por cualquier procedimiento de perforación (sinfín u otros) y colocación, guiada mediante láser, incluso p.p. de juntas, soldadura, guías, inyección de compensación, obra civil asociada (excavación de pozos de ataque, ejecución de muros de empuje y reacción, losa de apoyo ,ferrallado, hormigón y puesta de hormigonado mediante bombeo, encofrado y desencofrado necesario), guias y elementos auxiliares, elementos de empuje , vigas de guía, gatos hidráulicos o sinfín, generador y cableado de corriente, instalación de tubos, grúas necesarias para la puesta en obra de los tubos , demolición posterior de muros, arrastre y extracción de sobrantes, carga y transporte a vertedero de excedentes y material de extracción (tierras, fangos y lodos) incluso relleno posterior de la excavación. Unidad totalmente terminada, incluida toda la obra civil asociada, mano de obra, materiales, maquinaria y medios auxiliares.

| Código | Ud | Descripción | Rendimiento | Precio |
|---|---|---|---|---|
| MATHINCA900 | ud | Hinca tubería de 900mm pp. patines sujeción (material; 03/09/2018) | 1 | 150.28 |
| %HINCAOC30 | % | Obra civil asociada hinca+tratamiento lodos y vertedero | 25 % |  |
| %HINCAMONT1 | % | Montaje y ejecución hinca 150% helicoidal | 150 % |  |
| %MONTHINCA3 | % | Introducción tubería en interior de vaina | 3 % |  |

| Medición | Uds. | Largo | Parcial |
|---|---|---|---|
| s/ med | 1 | 120.11 | 120.11 |
| Total |  |  | 120.11 |

**P6HINC1000** m Tubería hincada de 1000 mm+p.p. excavaciones y elem. asociados (03/09/2018)
0 m × 594.8 (630.49 con costes indirectos) = 0.00
Tubería hincada de 1000 mm de diámetro nominal interior, excavada en cualquier clase de terreno, por cualquier procedimiento de perforación (sinfín u otros) y colocación, guiada mediante láser, incluso p.p. de juntas, soldadura, guías, inyección de compensación, obra civil asociada (excavación de pozos de ataque, ejecución de muros de empuje y reacción, losa de apoyo ,ferrallado, hormigón y puesta de hormigonado mediante bombeo, encofrado y desencofrado necesario), guias y elementos auxiliares, elementos de empuje , vigas de guía, gatos hidráulicos o sinfín, generador y cableado de coriente, instalación de tubos, grúas necesarias para la puesta en obra de los tubos , demolición posterior de muros, arrastre y extracción de sobrantes, carga y transporte a vertedero de excedentes y material de extracción (tierras, fangos y lodos) incluso relleno posterior de la excavación. Unidad totalmente terminada, incluida toda la obra civil asociada, mano de obra, materiales, maquinaria y medios auxiliares.

| Código | Ud | Descripción | Rendimiento | Precio |
|---|---|---|---|---|
| MATHINCA1000 | ud | Hinca tubería de 1000mm pp. patines sujeción (material; 03/09/2018) | 1 | 184.77 |
| %HINCAOC30 | % | Obra civil asociada hinca+tratamiento lodos y vertedero | 25 % |  |
| %HINCAMONT1 | % | Montaje y ejecución hinca 150% helicoidal | 150 % |  |
| %MONTHINCA3 | % | Introducción tubería en interior de vaina | 3 % |  |

**P6HINC1100** m Tubería hincada de 1100 mm+p.p. excavaciones y elem. asociados (03/09/2018)
0 m × 747.22 (792.05 con costes indirectos) = 0.00
Tubería hincada de 1100 mm de diámetro nominal interior, excavada en cualquier clase de terreno, por cualquier procedimiento de perforación (sinfín u otros) y colocación, guiada mediante láser, incluso p.p. de juntas, soldadura, guías, inyección de compensación, obra civil asociada (excavación de pozos de ataque, ejecución de muros de empuje y reacción, losa de apoyo ,ferrallado, hormigón y puesta de hormigonado mediante bombeo, encofrado y desencofrado necesario), guias y elementos auxiliares, elementos de empuje , vigas de guía, gatos hidráulicos o sinfín, generador y cableado de coriente, instalación de tubos, grúas necesarias para la puesta en obra de los tubos , demolición posterior de muros, arrastre y extracción de sobrantes, carga y transporte a vertedero de excedentes y material de extracción (tierras, fangos y lodos) incluso relleno posterior de la excavación. Unidad totalmente terminada, incluida toda la obra civil asociada, mano de obra, materiales, maquinaria y medios auxiliares.

| Código | Ud | Descripción | Rendimiento | Precio |
|---|---|---|---|---|
| MATHINCA1100 | ud | Hinca tubería de 1100mm pp. patines sujeción (material; 03/09/2018) | 1 | 232.12 |
| %HINCAOC30 | % | Obra civil asociada hinca+tratamiento lodos y vertedero | 25 % |  |
| %HINCAMONT1 | % | Montaje y ejecución hinca 150% helicoidal | 150 % |  |
| %MONTHINCA3 | % | Introducción tubería en interior de vaina | 3 % |  |

**P5HINC200D** m Perforación dirigida D=200PE100/16 mm cualq. terreno (08/04/2020)
0 m × 270.17 (286.38 con costes indirectos) = 0.00
Perforación dirigida en cualquier terreno incluso en roca de gran dureza (>90 Mpa) y aluvial, con tuberia DN 200mm PE100PN16 incluso operaciones de desplazamiento de equipo para montaje y desmontaje, transporte, obra civil necesaria para emplazamiento, colocación y extracción de tubería, pozos de ataque y extracción, muros y soleras, excavación con aporte de bentonita si procede, extracción de material, transporte a vertedero autorizado de excedentes, colocación y empuje de la tubería, guiado, agotamiento, soldadura de tubería y sellado de juntas, inyección de lubricación, cambios de herramientas de corte si fuera necesario por desgaste y posterior envainado de tubería de cualquier diámetro dentro de vaina, incluidos patines y operación e empuje. Unidad totalmente terminada, incluidos mano de obra, materiales, maquinaria y medios auxiliares. Medido sobre planta

| Código | Ud | Descripción | Rendimiento | Precio |
|---|---|---|---|---|
| MATTUBPH20020 | m | hinca Tubería de PE100 DN200 PN16 PP soldadura (18/05/2020) | 1 | 46.6 |
| %HINCAOC30 | % | Obra civil asociada hinca+tratamiento lodos y vertedero | 25 % |  |
| %MONTHINCA2A | % | Montaje y perforación hinca 350% dirigida<=400+p.p. soldadura (13/04/2020) | 350 % |  |
| %MONTHINCA3 | % | Introducción tubería en interior de vaina | 3 % |  |

**P5HINC280D** m Perforación dirigida D=280PE100/16 mm cualq. terreno (08/04/2020)
0 m × 337.46 (357.71 con costes indirectos) = 0.00
Perforación dirigida en cualquier terreno incluso en roca de gran dureza (>90 Mpa) y aluvial, con tuberia DN 280mm PE100PN16 incluso operaciones de desplazamiento para montaje y desmontaje, transporte, obra civil necesaria para emplazamiento, colocación y extracción de tubería, pozos de ataque y extracción, muros y soleras, excavación con aporte de bentonita si procede, extracción de material, transporte a vertedero autorizado de excedentes y canon de vertidos, colocación y empuje de la tubería, guiado, agotamiento, soldadura y sellado de juntas, inyección de lubricación, cambios de herramientas de corte si fuera necesario por desgaste y posterior envainado de tubería si fuera necesario, incluidos patines y operación e empuje. Unidad totalmente terminada, incluidos mano de obra, materiales, maquinaria y medios auxiliares. Medido sobre planta

| Código | Ud | Descripción | Rendimiento | Precio |
|---|---|---|---|---|
| MATTUBPH28016 | m | Tubería hinca dirig 280mm PE100/16p.p. soldadura (18/05/2020) | 1 | 58.25 |
| %HINCAOC30 | % | Obra civil asociada hinca+tratamiento lodos y vertedero | 25 % |  |
| %MONTHINCA2A | % | Montaje y perforación hinca 350% dirigida<=400+p.p. soldadura | 350 % |  |
| %MONTHINCA3 | % | Introducción tubería en interior de vaina | 3 % |  |

**P5HINC350D** m Perforación dirigida D=350PE100/16 mm cualq. terreno (08/04/2020)
0 m × 425.92 (451.48 con costes indirectos) = 0.00
Perforación dirigida en cualquier terreno incluso en roca de gran dureza (>90 Mpa) y aluvial, con tuberia DN 350mm PE100PN16 incluso operaciones de desplazamiento para montaje y desmontaje, transporte, obra civil necesaria para emplazamiento, colocación y extracción de tubería, pozos de ataque y extracción, muros y soleras, excavación con aporte de bentonita si procede, extracción de material, transporte a vertedero autorizado de excedentes y canon de vertidos, colocación y empuje de la tubería, guiado, agotamiento, soldadura y sellado de juntas, inyección de lubricación, cambios de herramientas de corte si fuera necesario por desgaste y posterior envainado de tubería si fuera necesario, incluidos patines y operación e empuje. Unidad totalmente terminada, incluidos mano de obra, materiales, maquinaria y medios auxiliares. Medido sobre planta

| Código | Ud | Descripción | Rendimiento | Precio |
|---|---|---|---|---|
| MATTUBPH35016 | m | Tubería hinca dirig 355mm PE100/16 p.p. soldadura (14/05/2020) | 1 | 73.48 |
| %HINCAOC30 | % | Obra civil asociada hinca+tratamiento lodos y vertedero | 25 % |  |
| %MONTHINCA2A | % | Montaje y perforación hinca 350% dirigida<=400+p.p. soldadura | 350 % |  |
| %MONTHINCA3 | % | Introducción tubería en interior de vaina | 3 % |  |

**P5HINC400D** m Perforación dirigida D=400PE100/16 mm cualq. terreno (08/04/2020)
0 m × 545.1 (577.81 con costes indirectos) = 0.00
Perforación dirigida en cualquier terreno incluso en roca de gran dureza (>90 Mpa) y aluvial, con tuberia DN 400mm PE100PN16 incluso operaciones de desplazamiento para montaje y desmontaje, transporte, obra civil necesaria para emplazamiento, colocación y extracción de tubería, pozos de ataque y extracción, muros y soleras, excavación con aporte de bentonita si procede, extracción de material, transporte a vertedero autorizado de excedentes y canon de vertidos, colocación y empuje de la tubería, guiado, agotamiento, soldadura y sellado de juntas, inyección de lubricación, cambios de herramientas de corte si fuera necesario por desgaste y posterior envainado de tubería si fuera necesario, incluidos patines y operación e empuje. Unidad totalmente terminada, incluidos mano de obra, materiales, maquinaria y medios auxiliares. Medido sobre planta

| Código | Ud | Descripción | Rendimiento | Precio |
|---|---|---|---|---|
| MATTUBPH40016 | m | Tubería hinca dirig 400mm PE100/16 p.p. soldadura (08/04/2020) | 1 | 94.09 |
| %HINCAOC30 | % | Obra civil asociada hinca+tratamiento lodos y vertedero | 25 % |  |
| %MONTHINCA2A | % | Montaje y perforación hinca 350% dirigida<=400+p.p. soldadura | 350 % |  |
| %MONTHINCA3 | % | Introducción tubería en interior de vaina | 3 % |  |

**P5HINC500D** m Perforación dirigida D=500PE100/16 mm cualq. terreno (08/04/2020)
0 m × 713.12 (755.91 con costes indirectos) = 0.00
Perforación dirigida en cualquier terreno incluso en roca de gran dureza (>90 Mpa) y aluvial, con tuberia DN 500mm PE100PN16 incluso operaciones de desplazamiento para montaje y desmontaje, transporte, obra civil necesaria para emplazamiento, colocación y extracción de tubería, pozos de ataque y extracción, muros y soleras, excavación con aporte de bentonita si procede, extracción de material, transporte a vertedero autorizado de excedentes y canon de vertidos, colocación y empuje de la tubería, guiado, agotamiento, soldadura y sellado de juntas, inyección de lubricación, cambios de herramientas de corte si fuera necesario por desgaste y posterior envainado de tubería si fuera necesario, incluidos patines y operación e empuje. Unidad totalmente terminada, incluidos mano de obra, materiales, maquinaria y medios auxiliares. Medido sobre planta

| Código | Ud | Descripción | Rendimiento | Precio |
|---|---|---|---|---|
| MATTUBPH50016 | m | Tubería hinca dirig 500mm PE100/16 p.p. soldadura (08/04/2020) | 1 | 184.6 |
| %HINCAOC30 | % | Obra civil asociada hinca+tratamiento lodos y vertedero | 25 % |  |
| %MONTHINCA2C | % | Montaje y perforación hinca 200% dirigida 500-600+p.p. soldadura (13/04/2020) | 200 % |  |
| %MONTHINCA3 | % | Introducción tubería en interior de vaina | 3 % |  |

**P5HINC700D** m Perforación dirigida D=710PE100/16 mm cualq. terreno (28/05/2020)
0 m × 1240.67 (1315.11 con costes indirectos) = 0.00
Perforación dirigida en cualquier terreno incluso en roca de gran dureza (>90 Mpa) y aluvial, con tuberia DN 710mm PE100PN16 incluso operaciones de desplazamiento para montaje y desmontaje, transporte, obra civil necesaria para emplazamiento, colocación y extracción de tubería, pozos de ataque y extracción, muros y soleras, excavación con aporte de bentonita si procede, extracción de material, transporte a vertedero autorizado de excedentes y canon de vertidos, colocación y empuje de la tubería, guiado, agotamiento, soldadura y sellado de juntas, inyección de lubricación, cambios de herramientas de corte si fuera necesario por desgaste y posterior envainado de tubería si fuera necesario, incluidos patines y operación e empuje. Unidad totalmente terminada, incluidos mano de obra, materiales, maquinaria y medios auxiliares. Medido sobre planta. (no como catenaria)

| Código | Ud | Descripción | Rendimiento | Precio |
|---|---|---|---|---|
| MATTUBPH70016 | m | HINCA Tubería de PE100 DN700PN16 p.p soldadura (28/05/2020) | 1 | 698.96 |
| %MONTHINCA2B | % | Montaje y perforación hinca dirigida>500 (11/11/2020) | 42 % |  |
| %HINCAOC30 | % | Obra civil asociada hinca+tratamiento lodos y vertedero | 25 % |  |

**P5HINC800D** m Perforación dirigida D=820PE100/16 mm cualq. terreno (08/04/2020)
0 m × 1408.91 (1493.44 con costes indirectos) = 0.00
Perforación dirigida en cualquier terreno incluso en roca de gran dureza (>90 Mpa) y aluvial, con tuberia DN 820mm PE100PN16 incluso operaciones de desplazamiento para montaje y desmontaje, transporte, obra civil necesaria para emplazamiento, colocación y extracción de tubería, pozos de ataque y extracción, muros y soleras, excavación con aporte de bentonita si procede, extracción de material, transporte a vertedero autorizado de excedentes y canon de vertidos, colocación y empuje de la tubería, guiado, agotamiento, soldadura y sellado de juntas, inyección de lubricación, cambios de herramientas de corte si fuera necesario por desgaste y posterior envainado de tubería si fuera necesario, incluidos patines y operación e empuje. Unidad totalmente terminada, incluidos mano de obra, materiales, maquinaria y medios auxiliares. Medido sobre planta

| Código | Ud | Descripción | Rendimiento | Precio | Importe |
|---|---|---|---|---|---|
| MATTUBPE80016 | m | hinca Tubería dirig 820mm PE100/16 p.p. soldadura (14/05/2020) | 1 | 770.64 | 770.640 |
| %MONTHINCA2B | % | Montaje y perforación hinca dirigida>500 | 42 % | 770.640 | 323.669 |
| %HINCAOC30 | % | Obra civil asociada hinca+tratamiento lodos y vertedero | 25 % | 1094.309 | 273.577 |
| %MONTHINCA3 | % | Introducción tubería en interior de vaina | 3 % | 1367.886 | 41.037 |
|  |  | Total |  |  | 1408.91 |

**P5HINC1000D** m Perforación dirigida D=1000PE100/16 mm cualq. terreno L<=300m (08/04/2020)
0 m × 1802.12 (1910.25 con costes indirectos) = 0.00
Perforación dirigida en cualquier terreno incluso en roca de gran dureza (>90 Mpa) y aluvial, con tuberia DN 1000mm PE100PN16 hasta una longitud en planta de 300m, incluso operaciones de desplzamiento para montaje y desmontaje, transporte, obra civil necesaria para emplazamiento, colocación y extracción de tubería, pozos de ataque y extracción, muros y soleras, xcavación con aporte de bentonita si procede, extracción de material, transporte a vertedero autorizado de excedentes, colocación y empuje de la tubería, guiado, agotamiento, soldadura y sellado de juntas, inyección de lubricación, cambios de herramientas de corte si fuera necesario por desgaste y posterior envainado de tubería si fuera necesario, incluidos patines y operación e empuje. Unidad totalmente terminada, incluidos mano de obra, materiales, maquinaria y medios auxiliares. Medido sobre planta

| Código | Ud | Descripción | Rendimiento | Precio | Importe |
|---|---|---|---|---|---|
| MATTUBPE10001 | m | Tub hinca dirig 1000mm PE100/16 p.p. sold med s/ planta L<=300 (13/04/2020) | 1 | 985.71 | 985.710 |
| %MONTHINCA2B | % | Montaje y perforación hinca dirigida>500 | 42 % | 985.710 | 413.998 |
| %HINCAOC30 | % | Obra civil asociada hinca+tratamiento lodos y vertedero | 25 % | 1399.708 | 349.927 |
| %MONTHINCA3 | % | Introducción tubería en interior de vaina | 3 % | 1749.635 | 52.489 |
|  |  | Total |  |  | 1802.12 |

**P6TUBPE125.16** m Tubería de PE100 DN125PN16
0 m × 11.33 (12.01 con costes indirectos) = 0.00

**P6TUBPE700.16** m Tubería de PE100 DN710PN16
0 m × 363.52 (385.33 con costes indirectos) = 0.00

**P5HINCA0.8A** Ud Transporte, montaje y desmontaje equipos p/hinca dirigida a obra (13/04/2020)
0 Ud × 35843.81 (37994.44 con costes indirectos) = 0.00
Transporte a obra, montaje y desmontaje equipos para perforación dirigida cualquier diámetro, con guiado laser. Incluye operaciones de preparación de pozo de ataque, acometida , instalaciones auxiliares. Unidad completa

| Código | Ud | Descripción | Rendimiento | Precio | Importe |
|---|---|---|---|---|---|
| OTRO-HINCA01B | Ud | Transporte , montaje equipos hinca dirig. cualquier diámetro (13/04/2020) | 1 | 35843.81 | 35843.81 |
|  |  | Total |  |  | 35843.81 |

**P5HINCA0.8B** Ud Transporte, montaje y desmontaje equipos hinca helic/HA obra (13/04/2020)
1 Ud × 13441.43 (14247.92 con costes indirectos) = 14247.92
Desmontaje y posterior retirada de equipos para perforación horizontal con escudo cerrado, con guiado laser. Incluye operaciones de retirada de todos los elementos, excavaciones y operaciones de demolición si procede. Unidad completa

| Código | Ud | Descripción | Rendimiento | Precio | Importe |
|---|---|---|---|---|---|
| OTRO-HINCA02B | Ud | Desmontaje y retirada equipos hinca dirigida cualquier diámetro (13/04/2020) | 1 | 13441.43 | 13441.43 |
|  |  | Total |  |  | 13441.43 |

| Medición | Uds. | Parcial |
|---|---|---|
| s/ med | 1 | 1.00 |
| Total |  | 1 |

**P5HINCA0.8C** Ud Desmontaje/ desplazamiento/ montaje equipos hinca en obra (08/04/2020)
1 Ud × 3136.33 (3324.51 con costes indirectos) = 3324.51
Desmontaje, transporte y montaje de equipos de hinca de cualquier tipo (dirigida, helicoidal, ..)
en interior de obra. Incluye operaciones de retirada de todos los elementos, excavaciones y operaciones de demolición si procede. Unidad completa

| Código | Ud | Descripción | Rendimiento | Precio | Importe |
|---|---|---|---|---|---|
| OTRO-HINCA02C | Ud | desplazamiento entre tajos hincas de cualquier diámetro (08/04/2020) | 1 | 3136.33 | 3136.33 |
|  |  | Total |  |  | 3136.33 |

| Medición | Uds. | Parcial |
|---|---|---|
| Nº hincas - primer desplazamiento | 1 | 1.00 |
| Total |  | 1 |

**P5HINCA800D** Ud Anillo estanqueidad arqueta DN 820+juntas impermeabilizac (23/07/2013)
0 Ud × 616.4 (653.38 con costes indirectos) = 0.00
Sellado impermeabilizante de junta entre muro y tubería de arqueta hinca DN 820, anillo de estanqueidad.Unidad totalmente terminada..

| Código | Ud | Descripción | Rendimiento | Precio | Importe |
|---|---|---|---|---|---|
| MATHINCA0.80D | Ud | Anillo estanqueidad DN800 pp selladores unión arqueta (material; 23/07/2013) | 1 | 560.36 | 560.36 |
| %10-MONTAJE | % | Montaje y pruebas-10% (17/09/2015) | 10 % | 560.36 | 56.04 |
|  |  | Total |  |  | 616.4 |

**P5HINCA350D** Ud Anillo estanqueidad arqueta DN 355+juntas impermeabilizac (17/09/2015)
0 Ud × 344.99 (365.69 con costes indirectos) = 0.00
Sellado impermeabilizante de junta entre muro y tubería de arqueta hinca DN355, anillo de estanqueidad.Unidad totalmente terminada..

| Código | Ud | Descripción | Rendimiento | Precio | Importe |
|---|---|---|---|---|---|
| MATHINCA2A | Ud | Anillo estanqueidad DN355 pp selladores unión arqueta (material; 08/04/2020) | 1 | 313.63 | 313.63 |
| %10-MONTAJE | % | Montaje y pruebas-10% | 10 % | 313.63 | 31.36 |
|  |  | Total |  |  | 344.99 |

**P5HINCA1000D** Ud Anillo estanqueidad arqueta DN 1000+juntas impermeabilizac (17/09/2015)
0 Ud × 837.85 (888.12 con costes indirectos) = 0.00
Sellado impermeabilizante de junta entre muro y tubería de arqueta hinca DN 1000MM anillo de estanqueidad.Unidad totalmente terminada..

| Código | Ud | Descripción | Rendimiento | Precio | Importe |
|---|---|---|---|---|---|
| MATHINCA1.00D | Ud | Anillo estanqueidad DN1000 pp selladores unión arqueta (material; 10/04/2020) | 1 | 761.68 | 761.68 |
| %10-MONTAJE | % | Montaje y pruebas-10% | 10 % | 761.68 | 76.17 |
|  |  | Total |  |  | 837.85 |

##### A1.1.1.7 REPOSICIÓN DE SERVICIOS (LB) (31/01/2000)
Importe: 182686.21

###### A1.1.1.7.1 R.S. PAVIMENTOS (LB) (29/06/2004)
Importe: 132035.24

**P1MT06A** m³ Demolición muro o losa hormigón armado+tte+canon
0 m³ × 46.51 (49.3 con costes indirectos) = 0.00

**P1MT06B** m³ Demolición muro en masa o mamposteria+tte+canon
0 m³ × 28.51 (30.22 con costes indirectos) = 0.00

**P1MT06D** m³ Demolición pavimento de mezcla bituminosa+tte+canon
499.29 m³ × 14.07 (14.91 con costes indirectos) = 7444.41

| Medición | Uds. | Largo | Ancho | Alto | Parcial |
|---|---|---|---|---|---|
| RS-LB18 | 1 | 120 | 2.3 | 0.12 | 33.12 |
| RS-LB24 vía servicio ** | 1 | 1218 | 2.3 | 0.12 | 336.17 |
| RS-LB32 vía servicio** | 1 | 261 | 2.3 | 0.12 | 72.04 |
| RS-LB60 | 1 | 7 | 2.3 | 0.12 | 1.93 |
| RS-LB61 | 1 | 203 | 2.3 | 0.12 | 56.03 |
| nota: Ancho zanja +0.4 |  |  |  |  |  |
| nota: Vía de servicio ** |  |  |  |  |  |
| Total |  |  |  |  | 499.29 |

**P1MT06C** m² Demolición pavimento hormigón o acerado 40 cm espesor+tte+canon
817.05 m² × 6.28 (6.66 con costes indirectos) = 5441.55

| Medición | Uds. | Largo | Ancho | Parcial |
|---|---|---|---|---|
| RS-LB11 | 1 | 10.35 |  | 10.35 |
| RS-LB16 | 1 | 10 |  | 10.00 |
| RS-LB47 | 1 | 15 |  | 15.00 |
| RS-LB55 | 1 | 22.7 |  | 22.70 |
| Calles |  |  |  |  |
| RS-LB18 | 1 | 120 | 2.3 | 276.00 |
| RS-LB60 | 1 | 7 | 2.3 | 16.10 |
| RS-LB61 | 1 | 203 | 2.3 | 466.90 |
| Bases de vía de servicio de N-381 de zahorra |  |  |  |  |
| Total |  |  |  | 817.05 |

**P1MT06G** m² Desmontado de pavimento de losa piedra o adoquín+tte+canon (08/04/2020)
0 m² × 16.31 (17.29 con costes indirectos) = 0.00
Desmontado de pavimentos de losas de piedra y/o adoquinado asentadas sobre mortero y arena, realizada a mano, con recuperación de las piezas desmontadas para su posterior colocación, incluso aprovechamiento para formación de piezas especiales, bordillo, etc., con retirada de escombros, carga y transporte a vertedero o planta de reciclaje, según NTE/ADD-10

| Código | Ud | Descripción | Rendimiento | Precio | Importe |
|---|---|---|---|---|---|
| MAO-002 | h | Encargado general | 0.1 | 20.46 | 2.05 |
| MAO-007 | h | Peón general | 0.8 | 16.6 | 13.28 |
| MAQ-002A2 | h | Retroexcavadora ruedas hidráulica 71/100 CV | 0.01 | 31.53 | 0.32 |
| MAQ-004A2 | h | Camión basculante 4x4 14 t. | 0.01 | 24.02 | 0.24 |
| MAQ-006A | h | Compresor 31/70 CV, 2 martillos, s/MO | 0.1 | 3.73 | 0.37 |
| OTRO-CANON1 | m³ | Canon vertido+clasif.residuos+RCD (excav o demolic) | 0.02 | 2.69 | 0.05 |
|  |  | Total |  |  | 16.31 |

**P5PAVFRES** m²cm Fresado pavimentos+trabajos preparatorios (08/02/2008)
46934.5 m²cm × 0.61 (0.65 con costes indirectos) = 30507.43
Metro cuadrado por centímetro de espesor, de fresado de pavimento asfáltico con máquina fresadora o levantapavimentos, incluso precorte previo y carga de productos y limpieza, así como trabajos preparatorios para extendido de MB, incluido transporte a vertedero autorizado y canon de vertido.

| Código | Ud | Descripción | Rendimiento | Precio | Importe |
|---|---|---|---|---|---|
| MAO-002 | h | Encargado general | 0.001 | 20.46 | 0.02 |
| MAO-007 | h | Peón general | 0.01 | 16.6 | 0.17 |
| MAQ-021A | h | Barredora remolcada c/motor auxiliar (maquinaria; 14/02/2008) | 0.001 | 7.88 | 0.01 |
| MAQ-017 | h | Fresadora de pavimento (maquinaria; 08/02/2008) | 0.002 | 120.06 | 0.24 |
| MAQ-004A2 | h | Camión basculante 4x4 14 t. | 0.005 | 24.02 | 0.12 |
| OTRO-CANON1 | m³ | Canon vertido+clasif.residuos+RCD (excav o demolic) | 0.02 | 2.69 | 0.05 |
|  |  | Total |  |  | 0.61 |

| Medición | Uds. | Largo | Alto | Parcial |
|---|---|---|---|---|
| Fresados de capa de rodadura |  |  |  |  |
| RS-LB18 | 1 | 816 | 5 | 4080.00 |
| RS-LB24 vía servicio ** | 1 | 6091.35 | 5 | 30456.75 |
| RS-LB32 vía servicio** | 1 | 1304.55 | 5 | 6522.75 |
| RS-LB60 | 1 | 175 | 5 | 875.00 |
| RS-LB61 | 1 | 1000 | 5 | 5000.00 |
| nota**: considera la repavimentación completa de vía de servicio |  |  |  |  |
| ante riesgo de afección y solicitud por Organismo |  |  |  |  |
| Total |  |  |  | 46934.5 |

**P5MBS12.5** m² MB 5cm AC16 surf D BC60/70 + emulsión ECI o ECR 100kg/m2 (14/02/2008)
9386.9 m² × 6.07 (6.43 con costes indirectos) = 60357.77
Pavimento con una sección de firme compuesta por 5 cm de AC16 suf D BC 60/70, incluidas operaciones de imprimación con ECR o ECI 1Kg/m2 según su aplicación sobre hormigón o zahorra, corte de juntas, barridos previos y popsteriores, limpiezas, cuñas de peralte sobre losa, Emulsión asfáltica. Unidad totalmente terminada.

| Código | Ud | Descripción | Rendimiento | Precio | Importe |
|---|---|---|---|---|---|
| MAO-002 | h | Encargado general | 0.002 | 20.46 | 0.04 |
| MAO-007 | h | Peón general | 0.01 | 16.6 | 0.17 |
| MAQ-020 | h | Dumper convencional 2.000 kg. | 0.002 | 3.74 | 0.01 |
| MAQ-021A | h | Barredora remolcada c/motor auxiliar | 0.002 | 7.88 | 0.02 |
| MAQ-024 | t | km transporte aglomerado (maquinaria; 14/02/2008) | 25 | 0.11 | 2.75 |
| MAQ-023 | ud | Desplazamiento equipo 5000 tm M.B. (maquinaria; 14/02/2008) | 0.005 | 94.55 | 0.47 |
| MAQ-015 | h | Extendedora asfáltica cadenas 2,5/6m.110CV (maquinaria; 26/10/2011) | 0.005 | 60.87 | 0.30 |
| MAQ-007A3 | h | Compactador asfalto rulo+4 neumático.autoprop. 12/22t. (maquinaria; 14/04/2011) | 0.002 | 56.28 | 0.11 |
| MAQ-003A2 | h | Pala cargadora neumáticos 65 -70 CV | 0.002 | 31.53 | 0.06 |
| MAQ-005A2 | h | Camión cisterna 5-8.000 l. (maquinaria; 27/10/2010) | 0.002 | 26.27 | 0.05 |
| MAT1PL170 | kg | Emulsión asfáltica ECI (material; 14/02/2008) | 1 | 0.21 | 0.21 |
| MAT5MBS12 | t | Mezcla Bituminosa S-12 (AC 16 surf D) (material; 27/10/2011) | 0.119 | 15.78 | 1.88 |
|  |  | Total |  |  | 6.07 |

| Medición | Uds. | Largo | Parcial |
|---|---|---|---|
| RS-LB18 | 1 | 816 | 816.00 |
| RS-LB24** | 1 | 6091.35 | 6091.35 |
| RS-LB32** | 1 | 1304.55 | 1304.55 |
| RS-LB60 | 1 | 175 | 175.00 |
| RS-LB61 | 1 | 1000 | 1000.00 |
| *** pavimentación de vía de servicio |  |  |  |
| Total |  |  | 9386.9 |

**P5MBS12COLOR** m² MB 5cm AC16 COLOR+ECI o ECR 100kg/m2 s/ su ap (14/02/2008)
0 m² × 12.82 (13.59 con costes indirectos) = 0.00
Pavimento con una sección de firme compuesta por 5 cm de AC16 surf S B60/70D pigmentada color rojo , incluidas operaciones de imprimación con ECR o ECI 1Kg/m2 según su aplicación sobre hormigón o zahorra, corte de juntas, barridos previos y popsteriores, limpiezas, cuñas de peralte sobre losa, Emulsión asfáltica. Unidad totalmente terminada.

| Código | Ud | Descripción | Rendimiento | Precio | Importe |
|---|---|---|---|---|---|
| MAO-002 | h | Encargado general | 0.002 | 20.46 | 0.04 |
| MAO-007 | h | Peón general | 0.01 | 16.6 | 0.17 |
| MAQ-020 | h | Dumper convencional 2.000 kg. | 0.002 | 3.74 | 0.01 |
| MAQ-021A | h | Barredora remolcada c/motor auxiliar | 0.002 | 7.88 | 0.02 |
| MAQ-024 | t | km transporte aglomerado | 25 | 0.11 | 2.75 |
| MAQ-023 | ud | Desplazamiento equipo 5000 tm M.B. | 0.005 | 94.55 | 0.47 |
| MAQ-015 | h | Extendedora asfáltica cadenas 2,5/6m.110CV | 0.005 | 60.87 | 0.30 |
| MAQ-007A3 | h | Compactador asfalto rulo+4 neumático.autoprop. 12/22t. | 0.002 | 56.28 | 0.11 |
| MAQ-003A2 | h | Pala cargadora neumáticos 65 -70 CV | 0.002 | 31.53 | 0.06 |
| MAQ-005A2 | h | Camión cisterna 5-8.000 l. | 0.002 | 26.27 | 0.05 |
| MAT1PL170 | kg | Emulsión asfáltica ECI | 1 | 0.21 | 0.21 |
| MAT5MBS12 | t | Mezcla Bituminosa S-12 (AC 16 surf D) | 0.11 | 15.78 | 1.74 |
| MAT1MBCOL | t | Betún color pigmentable (material; 09/07/2013) | 0.005 | 1378.56 | 6.89 |
|  |  | Total |  |  | 12.82 |

**P5MBS20.5** m² MB 5cm AC22 bin S BC60/70 + emulsión ECI o ECR 100kg/m2 (14/02/2008)
0 m² × 5.77 (6.12 con costes indirectos) = 0.00
Pavimento con una sección de firme compuesta por 5 cm de AC22 bin S BC 60/70, incluidas operaciones de imprimación con ECR o ECI 1Kg/m2 según su aplicación sobre hormigón o zahorra, corte de juntas, barridos previos y popsteriores, limpiezas, cuñas de peralte sobre losa, Emulsión asfáltica. Unidad totalmente terminada.

| Código | Ud | Descripción | Rendimiento | Precio | Importe |
|---|---|---|---|---|---|
| MAO-002 | h | Encargado general | 0.002 | 20.46 | 0.04 |
| MAO-007 | h | Peón general | 0.01 | 16.6 | 0.17 |
| MAQ-020 | h | Dumper convencional 2.000 kg. | 0.002 | 3.74 | 0.01 |
| MAQ-021A | h | Barredora remolcada c/motor auxiliar | 0.002 | 7.88 | 0.02 |
| MAQ-024 | t | km transporte aglomerado | 25 | 0.11 | 2.75 |
| MAQ-023 | ud | Desplazamiento equipo 5000 tm M.B. | 0.005 | 94.55 | 0.47 |
| MAQ-015 | h | Extendedora asfáltica cadenas 2,5/6m.110CV | 0.005 | 60.87 | 0.30 |
| MAQ-007A3 | h | Compactador asfalto rulo+4 neumático.autoprop. 12/22t. | 0.002 | 56.28 | 0.11 |
| MAQ-003A2 | h | Pala cargadora neumáticos 65 -70 CV | 0.002 | 31.53 | 0.06 |
| MAQ-005A2 | h | Camión cisterna 5-8.000 l. | 0.002 | 26.27 | 0.05 |
| MAT5MBS20 | t | Mezcla Bituminosa S-20 (AC 22 surf S) (material; 27/10/2011) | 0.119 | 13.24 | 1.58 |
| MAT1PL170 | kg | Emulsión asfáltica ECI | 1 | 0.21 | 0.21 |
|  |  | Total |  |  | 5.77 |

**P5MBG20.5** m² MB 5cm AC32 base G BC60/70 + emulsión ECI o ECR 100kg/m2 (14/02/2008)
0 m² × 5.58 (5.91 con costes indirectos) = 0.00
Pavimento con una sección de firme compuesta por 5 cm de AC32 base G BC 60/70 , incluidas operaciones de imprimación con ECR o ECI 1Kg/m2 según su aplicación sobre hormigón o zahorra, corte de juntas, barridos previos y popsteriores, limpiezas, cuñas de peralte sobre losa, Emulsión asfáltica. Unidad totalmente terminada.

| Código | Ud | Descripción | Rendimiento | Precio | Importe |
|---|---|---|---|---|---|
| MAO-002 | h | Encargado general | 0.002 | 20.46 | 0.04 |
| MAO-007 | h | Peón general | 0.01 | 16.6 | 0.17 |
| MAQ-020 | h | Dumper convencional 2.000 kg. | 0.002 | 3.74 | 0.01 |
| MAQ-021A | h | Barredora remolcada c/motor auxiliar | 0.002 | 7.88 | 0.02 |
| MAQ-024 | t | km transporte aglomerado | 25 | 0.11 | 2.75 |
| MAQ-023 | ud | Desplazamiento equipo 5000 tm M.B. | 0.005 | 94.55 | 0.47 |
| MAQ-015 | h | Extendedora asfáltica cadenas 2,5/6m.110CV | 0.005 | 60.87 | 0.30 |
| MAQ-007A3 | h | Compactador asfalto rulo+4 neumático.autoprop. 12/22t. | 0.002 | 56.28 | 0.11 |
| MAQ-003A2 | h | Pala cargadora neumáticos 65 -70 CV | 0.002 | 31.53 | 0.06 |
| MAQ-005A2 | h | Camión cisterna 5-8.000 l. | 0.002 | 26.27 | 0.05 |
| MAT1PL170 | kg | Emulsión asfáltica ECI | 1 | 0.21 | 0.21 |
| MAT5MBG20 | t | Mezcla Bituminosa G-20 (AC32 base G) (material; 27/10/2011) | 0.119 | 11.71 | 1.39 |
|  |  | Total |  |  | 5.58 |

**P5MBG20.7** m² MB 7cm AC32 base G BC60/70 + emulsión ECI o ECR 100kg/m2 (14/02/2008)
759 m² × 6.16 (6.53 con costes indirectos) = 4956.27
Pavimento con una sección de firme compuesta por 7 cm de AC32 base G BC 60/70D, incluidas operaciones de imprimación con ECR o ECI 1Kg/m2 según su aplicación sobre hormigón o zahorra, corte de juntas, barridos previos y popsteriores, limpiezas, cuñas de peralte sobre losa, Emulsión asfáltica. Unidad totalmente terminada.

| Código | Ud | Descripción | Rendimiento | Precio | Importe |
|---|---|---|---|---|---|
| MAO-002 | h | Encargado general | 0.002 | 20.46 | 0.04 |
| MAO-007 | h | Peón general | 0.01 | 16.6 | 0.17 |
| MAQ-020 | h | Dumper convencional 2.000 kg. | 0.002 | 3.74 | 0.01 |
| MAQ-021A | h | Barredora remolcada c/motor auxiliar | 0.002 | 7.88 | 0.02 |
| MAQ-024 | t | km transporte aglomerado | 25 | 0.11 | 2.75 |
| MAQ-023 | ud | Desplazamiento equipo 5000 tm M.B. | 0.005 | 94.55 | 0.47 |
| MAQ-015 | h | Extendedora asfáltica cadenas 2,5/6m.110CV | 0.005 | 60.87 | 0.30 |
| MAQ-007A3 | h | Compactador asfalto rulo+4 neumático.autoprop. 12/22t. | 0.002 | 56.28 | 0.11 |
| MAQ-003A2 | h | Pala cargadora neumáticos 65 -70 CV | 0.002 | 31.53 | 0.06 |
| MAQ-005A2 | h | Camión cisterna 5-8.000 l. | 0.002 | 26.27 | 0.05 |
| MAT1PL170 | kg | Emulsión asfáltica ECI | 1 | 0.21 | 0.21 |
| MAT5MBG20 | t | Mezcla Bituminosa G-20 (AC32 base G) | 0.168 | 11.71 | 1.97 |
|  |  | Total |  |  | 6.16 |

| Medición | Uds. | Largo | Ancho | Parcial |
|---|---|---|---|---|
| RS-LB18 | 1 | 120 | 2.3 | 276.00 |
| RS-LB60 | 1 | 7 | 2.3 | 16.10 |
| RS-LB61 | 1 | 203 | 2.3 | 466.90 |
| nota: Ancho zanja +0.5 |  |  |  |  |
| ** Vía de servicio, posible afección |  |  |  |  |
| Total |  |  |  | 759 |

**P5MBS1S20G20A** m² Rep. MB 5cm AC16+10cm AC22+15 cm AC32G + Marcas vial (08/02/2008)
0 m² × 38.6 (40.92 con costes indirectos) = 0.00
Reposición de pavimento localizado menor de 100m2, con una sección de firme compuesta por 5 cm de AC16 ( s-12), 10 cm de AC22-S (S-20) y 15 cm AC-32G (G20), incluidas operaciones de corte de juntas, barridos previos y popsteriores, limpiezas, cuñas de peralte sobre losa, Emulsión asfáltica, así como la reposición de marcas viales con pintura acrílica a base de disolvente con una dotación de 720 gr./m2 y aplicación de microesferas de vidrio con una dotación de 480 gr./m2, incl. marcaje, con la retirada de las marcas viales provisionales que se pudieran haber ejecutado en los desvíos provisionales. Unidad totalmente terminada.

| Código | Ud | Descripción | Rendimiento | Precio | Importe |
|---|---|---|---|---|---|
| MAO-001 | h | Cuadrilla "A" | 0.15 | 42 | 6.30 |
| MAQ-020 | h | Dumper convencional 2.000 kg. | 0.1 | 3.74 | 0.37 |
| MAQ-021A | h | Barredora remolcada c/motor auxiliar | 0.1 | 7.88 | 0.79 |
| MAQ-024 | t | km transporte aglomerado | 25 | 0.11 | 2.75 |
| MAQ-023 | ud | Desplazamiento equipo 5000 tm M.B. | 0.005 | 94.55 | 0.47 |
| MAQ-015 | h | Extendedora asfáltica cadenas 2,5/6m.110CV | 0.1 | 60.87 | 6.09 |
| MAQ-007A3 | h | Compactador asfalto rulo+4 neumático.autoprop. 12/22t. | 0.1 | 56.28 | 5.63 |
| MAQ-005A4 | h | Camión cisterna 15.000l (maquinaria; 27/10/2010) | 0.1 | 31.53 | 3.15 |
| MAQ-017 | h | Fresadora de pavimento | 0.02 | 120.06 | 2.40 |
| MAQ-016 | h | Equipo pintabanda aplic. convencional (maquinaria; 14/02/2008) | 0.015 | 22.6 | 0.34 |
| MAQ-003A2 | h | Pala cargadora neumáticos 65 -70 CV | 0.015 | 31.53 | 0.47 |
| MAQ-005A2 | h | Camión cisterna 5-8.000 l. | 0.015 | 26.27 | 0.39 |
| MAT6P27EH040 | kg | Microesferas vidrio tratadas (material; 14/02/2008) | 0.2 | 0.67 | 0.13 |
| MAT5MBS12 | t | Mezcla Bituminosa S-12 (AC 16 surf D) | 0.11 | 15.78 | 1.74 |
| MAT5MBS20 | t | Mezcla Bituminosa S-20 (AC 22 surf S) | 0.22 | 13.24 | 2.91 |
| MAT5MBG20 | t | Mezcla Bituminosa G-20 (AC32 base G) | 0.33 | 11.71 | 3.86 |
| MAT1PL150 | kg | Emulsión asfáltica ECR-1 (material; 14/02/2008) | 2 | 0.19 | 0.38 |
| MAT1PL170 | kg | Emulsión asfáltica ECI | 1 | 0.21 | 0.21 |
| MAT6PINT4 | kg | Pintura acrílica base disolvente (material; 14/02/2008) | 0.2 | 1.08 | 0.22 |
|  |  | Total |  |  | 38.6 |

**P5MBS1S20G20B** m² Reposición firme localizado 5cm S12+10cm S-20+Marcas viales (08/02/2008)
0 m² × 24.03 (25.47 con costes indirectos) = 0.00
Reposición de pavimento localizado menor de 100 m2, con una sección de firme compuesta por 5 cm de AC16 (s-12), 10 cm de AC22-S (S-20), incluidas operaciones de corte de juntas, barridos previos y popsteriores, limpiezas, cuñas de peralte sobre losa, Emulsión asfáltica, así como la reposición de marcas viales con pintura acrílica a base de disolvente con una dotación de 720 gr./m2 y aplicación de microesferas de vidrio con una dotación de 480 gr./m2, incl. marcaje, con la retirada de las marcas viales provisionales que se pudieran haber ejecutado en los desvíos provisionales. Unidad totalmente terminada.

| Código | Ud | Descripción | Rendimiento | Precio | Importe |
|---|---|---|---|---|---|
| MAO-001 | h | Cuadrilla "A" | 0.08 | 42 | 3.36 |
| MAQ-020 | h | Dumper convencional 2.000 kg. | 0.08 | 3.74 | 0.30 |
| MAQ-021A | h | Barredora remolcada c/motor auxiliar | 0.08 | 7.88 | 0.63 |
| MAQ-024 | t | km transporte aglomerado | 25 | 0.11 | 2.75 |
| MAQ-023 | ud | Desplazamiento equipo 5000 tm M.B. | 0.005 | 94.55 | 0.47 |
| MAQ-015 | h | Extendedora asfáltica cadenas 2,5/6m.110CV | 0.05 | 60.87 | 3.04 |
| MAQ-007A3 | h | Compactador asfalto rulo+4 neumático.autoprop. 12/22t. | 0.05 | 56.28 | 2.81 |
| MAQ-005A4 | h | Camión cisterna 15.000l | 0.05 | 31.53 | 1.58 |
| MAQ-017 | h | Fresadora de pavimento | 0.02 | 120.06 | 2.40 |
| MAQ-016 | h | Equipo pintabanda aplic. convencional | 0.015 | 22.6 | 0.34 |
| MAQ-003A2 | h | Pala cargadora neumáticos 65 -70 CV | 0.015 | 31.53 | 0.47 |
| MAQ-005A2 | h | Camión cisterna 5-8.000 l. | 0.015 | 26.27 | 0.39 |
| MAT5MBS12 | t | Mezcla Bituminosa S-12 (AC 16 surf D) | 0.11 | 15.78 | 1.74 |
| MAT5MBS20 | t | Mezcla Bituminosa S-20 (AC 22 surf S) | 0.22 | 13.24 | 2.91 |
| MAT1PL150 | kg | Emulsión asfáltica ECR-1 | 2 | 0.19 | 0.38 |
| MAT1PL170 | kg | Emulsión asfáltica ECI | 0.5 | 0.21 | 0.11 |
| MAT6P27EH040 | kg | Microesferas vidrio tratadas | 0.2 | 0.67 | 0.13 |
| MAT6PINT4 | kg | Pintura acrílica base disolvente | 0.2 | 1.08 | 0.22 |
|  |  | Total |  |  | 24.03 |

**P1MT08BASEZA2** m² Escarificado camino +30%Zahorra artificial
3550 m² × 1.86 (1.97 con costes indirectos) = 6993.50

| Medición | Uds. | Largo | Ancho | Parcial |
|---|---|---|---|---|
| RS-LB75 PK | 1 | 710 | 5 | 3550.00 |
| *** |  |  |  |  |
| Total |  |  |  | 3550 |

**P1MT08BASEZA1** m³ Zahorra artificial
697.41 m³ × 10.9 (11.55 con costes indirectos) = 8055.09

| Medición | Uds. | Largo | Ancho | Alto | Parcial |
|---|---|---|---|---|---|
| RS-LB39 | 1 | 17.07 |  |  | 17.07 |
| reposición en camino por uso caminones |  |  |  |  |  |
| RS-LB24 vía servicio ** | 1 | 1218 | 2.3 | 0.2 | 560.28 |
| RS-LB32 vía servicio** | 1 | 261 | 2.3 | 0.2 | 120.06 |
| Nota** |  |  |  |  |  |
| Total |  |  |  |  | 697.41 |

**P5PAVHF36** m² Pav. hormigón HF-4, 20 cm (27/06/2013)
0 m² × 17.81 (18.88 con costes indirectos) = 0.00
Pavimento de hormigón hf-4,0/p/20/iiic+e de 20 cm de espesor mínimo. incluso extendido, encofrado de borde, regleado, vibrado, fratasado o pulido a máquina, corte de junta sellada y curado con producto filmógeno. Pasantes en juntas de dilatación y armadura de piel 5/20-20.

| Código | Ud | Descripción | Rendimiento | Precio | Importe |
|---|---|---|---|---|---|
| MAO-004C | h | Oficial 1ª O. Civil | 0.01 | 17.53 | 0.18 |
| MAO-007 | h | Peón general | 0.01 | 16.6 | 0.17 |
| MAQ-010 | h | Camión bomba hormigonera | 0.01 | 48.36 | 0.48 |
| MAQ-022 | h | Vibrador hormigón o Regla vibrante | 0.01 | 14.54 | 0.15 |
| MAQ-007A1 | h | Compactador rulo vibrante autoprop. tandem 8t-10t | 0.01 | 36.13 | 0.36 |
| MAQ-003A4 | h | Pala cargadora oruga 100/131 CV | 0.01 | 44.28 | 0.44 |
| MAQ-009 | h | Motoniveladora 101/130 CV | 0.001 | 32.69 | 0.03 |
| MAQ-005A3 | h | Camión cisterna 10.000l | 0.02 | 29.27 | 0.59 |
| MAT4HOR-005 | l | Líquido de curado | 0.05 | 2.68 | 0.13 |
| MAT4ACER-03 | kg | Puntas acero inox (pie de obra) | 0.01 | 1.1 | 0.01 |
| MAT4ACER-02 | kg | Alambre recocido | 0.04 | 0.67 | 0.03 |
| MAT4ENCOF-1 | m² | Tablero encofrar 22 mm. 4 p. (material; 27/06/2013) | 0.5 | 1.33 | 0.67 |
| MAT4ENCOF-3 | l | Desencofrante p/encofrado madera (material; 27/06/2013) | 0.2 | 0.99 | 0.20 |
| MAT4HORHF40 | m³ | Hormigón HF40/P20/iiic+e (material; 29/06/2017) | 0.2 | 71.85 | 14.37 |
|  |  | Total |  |  | 17.81 |

**P5PAVHM20A** m² Pav.hormigón magro 15 cm firmes (27/06/2013)
25 m² × 13.12 (13.91 con costes indirectos) = 347.75
Pavimento de hormigón magro consistencia seca de 15 cm de espesor mínimo. incluso lámina plástica de base, extendido, encofrado de borde, regleado, vibrado, fratasado a máquina, corte de junta sellada y curado con producto filmógeno.

| Código | Ud | Descripción | Rendimiento | Precio | Importe |
|---|---|---|---|---|---|
| MAO-003 | h | Capataz | 0.02 | 20 | 0.40 |
| MAO-007 | h | Peón general | 0.1 | 16.6 | 1.66 |
| MAQ-010 | h | Camión bomba hormigonera | 0.02 | 48.36 | 0.97 |
| MAQ-022 | h | Vibrador hormigón o Regla vibrante | 0.01 | 14.54 | 0.15 |
| MAQ-007A1 | h | Compactador rulo vibrante autoprop. tandem 8t-10t | 0.02 | 36.13 | 0.72 |
| MAQ-003A4 | h | Pala cargadora oruga 100/131 CV | 0.02 | 44.28 | 0.89 |
| MAQ-009 | h | Motoniveladora 101/130 CV | 0.02 | 32.69 | 0.65 |
| MAQ-005A3 | h | Camión cisterna 10.000l | 0.02 | 29.27 | 0.59 |
| MAT4HORHM20D | m³ | Hormigón magro HM-20 firme a pie de obra (material; 27/06/2017) | 0.15 | 43.66 | 6.55 |
| MAT4LAMPVC | m² | Lámina PVC (material; 27/06/2013) | 1.05 | 0.13 | 0.14 |
| MAT4HOR-005 | l | Líquido de curado | 0.1 | 2.68 | 0.27 |
| MAT4ACER-03 | kg | Puntas acero inox (pie de obra) | 0.01 | 1.1 | 0.01 |
| MAT4ACER-02 | kg | Alambre recocido | 0.01 | 0.67 | 0.01 |
| MAT4ENCOF-1 | m² | Tablero encofrar 22 mm. 4 p. | 0.01 | 1.33 | 0.01 |
| MAT4ENCOF-3 | l | Desencofrante p/encofrado madera | 0.1 | 0.99 | 0.10 |
|  |  | Total |  |  | 13.12 |

| Medición | Uds. | Largo | Ancho | Parcial |
|---|---|---|---|---|
| En el capítulo movi. tierras se incluye hormigón en zanjas |  |  |  |  |
| cuando discurre bajo pavimento |  |  |  |  |
| Varios s/ nec conexiones | 1 | 5 | 5 | 25.00 |
| Total |  |  |  | 25 |

**P4HG-002B** m³ Hormigón HM-20/B/20/IIa Elementos horizontales y verticales
0 m³ × 55.85 (59.2 con costes indirectos) = 0.00

**P4ETT-002** kg Acero B-500-S
0 kg × 1.32 (1.4 con costes indirectos) = 0.00

**P5BORD1** m Bordillo hormigón 17x30 (19/11/2007)
0 m × 12.5 (13.25 con costes indirectos) = 0.00
Bordillo prefabricado de doble capa de hormigón H-400 achaflanado, de 17 cm de base y hasta 30 cm de altura, asentado sobre base de hormigón HM-20 kg/cm2 (20 N/mm2), incluso p.p. de rejuntado con mortero (1:1). totalmente terminado

| Código | Ud | Descripción | Rendimiento | Precio | Importe |
|---|---|---|---|---|---|
| MAO-001 | h | Cuadrilla "A" | 0.15 | 42 | 6.30 |
| MATBORD1 | m | Bordillo horm.17cm.base,hasta 30cm.altura(p.o (material; 19/11/2007) | 1 | 4.98 | 4.98 |
| MAT4MORTM40 | m³ | Mortero de cemento 1/6 M-40 | 0.001 | 36.87 | 0.04 |
| MAT4HORHM20A1 | m³ | Hormigón HM-20/B/20/IIa a pie obra | 0.025 | 47.28 | 1.18 |
|  |  | Total |  |  | 12.5 |

**P5BORD2** m Bordillo granito 15x25x120 cm (27/10/2011)
40 m × 28.87 (30.6 con costes indirectos) = 1224.00
Bordillo de granito gris (similar al existente en caso de reposicoón) de dimensiones 15x25x120 cms., asentado sobre base de hormigón HM-20 kg/cm2 (20 N/mm2), incluso p.p. de rejuntado con mortero (1:1). totalmente terminado

| Código | Ud | Descripción | Rendimiento | Precio | Importe |
|---|---|---|---|---|---|
| MAO-001 | h | Cuadrilla "A" | 0.15 | 42 | 6.30 |
| MATBORDGRAN | m | Bordillo granito gris 15x25x120 (material; 22/11/2011) | 1 | 21.35 | 21.35 |
| MAT4HORHM20A1 | m³ | Hormigón HM-20/B/20/IIa a pie obra | 0.025 | 47.28 | 1.18 |
| MAT4MORTM40 | m³ | Mortero de cemento 1/6 M-40 | 0.001 | 36.87 | 0.04 |
|  |  | Total |  |  | 28.87 |

| Medición | Uds. | Largo | Parcial |
|---|---|---|---|
| RS-LB11 | 1 | 10 | 10.00 |
| RS-LB16 | 1 | 10 | 10.00 |
| RS-LB47 | 1 | 10 | 10.00 |
| RS-LB55 | 1 | 10 | 10.00 |
| Total |  |  | 40 |

**P5BORD3** m Bordillo prefabricado hormigón bicapa 9-10x20 (27/10/2011)
40 m × 9.9 (10.49 con costes indirectos) = 419.60
Bordillo de hormigón bicapa, achaflanado, de 9-10x20 cm. colocado sobre solera de hormigón HM-15/P/40, de 10 cm. de espesor, i/excavación necesaria, rejuntado y limpieza.

| Código | Ud | Descripción | Rendimiento | Precio | Importe |
|---|---|---|---|---|---|
| MAO-001 | h | Cuadrilla "A" | 0.1 | 42 | 4.20 |
| MATBORD2 | m | Bordillo horm.bicapa 9-10x20 (material; 01/12/2011) | 1 | 4.48 | 4.48 |
| MAT4MORTM40 | m³ | Mortero de cemento 1/6 M-40 | 0.001 | 36.87 | 0.04 |
| MAT4HORHM20A1 | m³ | Hormigón HM-20/B/20/IIa a pie obra | 0.025 | 47.28 | 1.18 |
|  |  | Total |  |  | 9.9 |

| Medición | Uds. | Largo | Parcial |
|---|---|---|---|
| RS-LB62 | 1 | 40 | 40.00 |
| Total |  |  | 40 |

**P5PAV1A** m² Pav. solado acerado baldosa 20x20+10 HM20 (29/06/2004)
0 m² × 23.11 (24.5 con costes indirectos) = 0.00
Solado de baldosas de hidráulicas de 20 x 20 gris o color (a criterio de la Dirección Facultativa), colocadas sobre cama de arena de 2.50cm de espesor tomadas con mortero de cemento, incluso rejuntado con lechada y limpieza de la superficie, y base de 10 cm de HM-20, unidad totalmente terminada.

| Código | Ud | Descripción | Rendimiento | Precio | Importe |
|---|---|---|---|---|---|
| MAO-003 | h | Capataz | 0.06 | 20 | 1.20 |
| MAO-004B | h | Oficial 1ª instalaciones | 0.33 | 17.53 | 5.78 |
| MAO-007 | h | Peón general | 0.33 | 16.6 | 5.48 |
| MAQ-022 | h | Vibrador hormigón o Regla vibrante | 0.01 | 14.54 | 0.15 |
| MATPAV1BALD | m² | Baldosa e gres de 20x20cm (material; 29/06/2004) | 1.05 | 5.54 | 5.82 |
| MAT4MORT1 | m³ | Mortero de cemento en sacos (material; 29/06/2004) | 0.001 | 34.53 | 0.03 |
| MAT1SUELO-5 | m³ | Arena silícea | 0.025 | 11.27 | 0.28 |
| MAT4HORHM15A | m³ | Hormigón HL-150/P/20 a pie obra | 0.1 | 43.66 | 4.37 |
|  |  | Total |  |  | 23.11 |

**P5PAV1B** m² Pav. solado acerado baldosa 33x33x4+10 HM20 (29/06/2004)
0 m² × 23.57 (24.98 con costes indirectos) = 0.00
Solado de baldosas de hidráulicas de 33x33x4 gris, blanco o color (a criterio de la Dirección Facultativa) conformando figura poliginal estética en acerados multicolores, colocadas sobre cama de arena de 2.50cm de espesor tomadas con mortero de cemento, incluso rejuntado con lechada y limpieza de la superficie, y base de 10 cm de HM-20, unidad totalmente terminada.

| Código | Ud | Descripción | Rendimiento | Precio | Importe |
|---|---|---|---|---|---|
| MAO-003 | h | Capataz | 0.06 | 20 | 1.20 |
| MAO-004B | h | Oficial 1ª instalaciones | 0.33 | 17.53 | 5.78 |
| MAO-007 | h | Peón general | 0.33 | 16.6 | 5.48 |
| MAQ-022 | h | Vibrador hormigón o Regla vibrante | 0.01 | 14.54 | 0.15 |
| MAT4MORT1 | m³ | Mortero de cemento en sacos | 0.001 | 34.53 | 0.03 |
| MAT1SUELO-5 | m³ | Arena silícea | 0.025 | 11.27 | 0.28 |
| MAT4HORHM15A | m³ | Hormigón HL-150/P/20 a pie obra | 0.1 | 43.66 | 4.37 |
| MATPAV1BALD2 | m² | Baldosa e gres de 33x33x4cm (material; 27/06/2013) | 1.05 | 5.98 | 6.28 |
|  |  | Total |  |  | 23.57 |

**P5PAV1C** m² Pav. solado acerado baldosa dim. multiple +10 HM20+15 ZA1 (29/06/2004)
75.36 m² × 25.73 (27.27 con costes indirectos) = 2055.07
Solado de baldosas de hidráulicas de dimensión multiple gris, blanco o color (a criterio de la Dirección Facultativa) conformando figura poliginal estética en acerados multicolores, colocadas sobre cama de arena de 2.50cm de espesor tomadas con mortero de cemento, incluso biselados, rejuntado con lechada y limpieza de la superficie, y base de 10 cm de HM-20 y 15 cm de zahorra artificial, unidad totalmente terminada.

| Código | Ud | Descripción | Rendimiento | Precio | Importe |
|---|---|---|---|---|---|
| MAO-003 | h | Capataz | 0.06 | 20 | 1.20 |
| MAO-004B | h | Oficial 1ª instalaciones | 0.33 | 17.53 | 5.78 |
| MAO-007 | h | Peón general | 0.33 | 16.6 | 5.48 |
| MAQ-022 | h | Vibrador hormigón o Regla vibrante | 0.01 | 14.54 | 0.15 |
| MAT4MORT1 | m³ | Mortero de cemento en sacos | 0.001 | 34.53 | 0.03 |
| MAT2OCQ0105 | m³ | Zahorra artificial tipo ZA-1 | 0.15 | 8.52 | 1.28 |
| MAT1SUELO-5 | m³ | Arena silícea | 0.025 | 11.27 | 0.28 |
| MAT4HORHM15A | m³ | Hormigón HL-150/P/20 a pie obra | 0.1 | 43.66 | 4.37 |
| MATPAV1BALD2 | m² | Baldosa e gres de 33x33x4cm | 0.1 | 5.98 | 0.60 |
| MATPAV1BALD3 | m² | Baldosa e gres de 60x100x4cm (material; 09/07/2013) | 0.9 | 7.29 | 6.56 |
|  |  | Total |  |  | 25.73 |

| Medición | Uds. | Largo | Parcial |
|---|---|---|---|
| RS-LB11 PK 592 a 594 | 1 | 10.35 | 10.35 |
| RS-LB16 PK 595 a 597 | 1 | 10 | 10.00 |
| RS-LB21 PK 606 a 612 | 1 | 17.31 | 17.31 |
| RS-LB47 PK 3558 a 3558 | 1 | 15 | 15.00 |
| RS-LB55 PK 3688 a 3693 | 1 | 22.7 | 22.70 |
| Total |  |  | 75.36 |

**P5PAV1D** m² Pav. solado acerado táctil abotonado+10 HM20+15 ZA1 (29/06/2004)
6 m² × 34.57 (36.64 con costes indirectos) = 219.84
Pavimento solado acerado táctil abotonado de dimensión multiple, sentada con mortero de cemento, incluso rejuntado con lechada y limpieza de superficie y p.p. de junta de dilatación, sobre base de 10 cm. de HM-20 y 15 cm. de zahorra artificial, unidad totalmente terminada.

| Código | Ud | Descripción | Rendimiento | Precio | Importe |
|---|---|---|---|---|---|
| MAO-003 | h | Capataz | 0.06 | 20 | 1.20 |
| MAO-004B | h | Oficial 1ª instalaciones | 0.33 | 17.53 | 5.78 |
| MAO-007 | h | Peón general | 0.33 | 16.6 | 5.48 |
| MAQ-022 | h | Vibrador hormigón o Regla vibrante | 0.01 | 14.54 | 0.15 |
| MATPAV8BALTAC | m² | Baldosa táctil abotonada 30x30x4 (material; 24/11/2011) | 1.05 | 15.38 | 16.15 |
| MATJUDIL1 | ud | Junta dilatación/m2 pavim. piezas (material; 17/11/2011) | 1 | 0.13 | 0.13 |
| MAT4MORT1 | m³ | Mortero de cemento en sacos | 0.001 | 34.53 | 0.03 |
| MAT2OCQ0105 | m³ | Zahorra artificial tipo ZA-1 | 0.15 | 8.52 | 1.28 |
| MAT4HORHM15A | m³ | Hormigón HL-150/P/20 a pie obra | 0.1 | 43.66 | 4.37 |
|  |  | Total |  |  | 34.57 |

| Medición | Uds. | Largo | Ancho | Parcial |
|---|---|---|---|---|
| Varios paso cruce Pk595 | 1 | 2 | 3 | 6.00 |
| Total |  |  |  | 6 |

**P5PAV2A** m² Pav. adoquinado horm. color+10 cm HM-20+15 cm ZA1 (29/06/2004)
0 m² × 24.81 (26.3 con costes indirectos) = 0.00
Solado de adoquín gris o color, colocadas sobre cama de arena de 2.50cm de espesor tomadas con mortero de cemento, incluso rejuntado con lechada y limpieza de la superficie, y base de 10 cm de HM-20 y 15 cm de zahorra artificial, unidad totalmente terminada, incluidos remates.

| Código | Ud | Descripción | Rendimiento | Precio | Importe |
|---|---|---|---|---|---|
| MAO-003 | h | Capataz | 0.06 | 20 | 1.20 |
| MAO-004B | h | Oficial 1ª instalaciones | 0.33 | 17.53 | 5.78 |
| MAO-007 | h | Peón general | 0.33 | 16.6 | 5.48 |
| MAQ-022 | h | Vibrador hormigón o Regla vibrante | 0.01 | 14.54 | 0.15 |
| MAT4MORT1 | m³ | Mortero de cemento en sacos | 0.001 | 34.53 | 0.03 |
| MAT2OCQ0105 | m³ | Zahorra artificial tipo ZA-1 | 0.15 | 8.52 | 1.28 |
| MAT1SUELO-5 | m³ | Arena silícea | 0.025 | 11.27 | 0.28 |
| MAT4HORHM15A | m³ | Hormigón HL-150/P/20 a pie obra | 0.1 | 43.66 | 4.37 |
| MATPAV2ADOQ1 | m² | Adoquín hormigón gris-color (material; 27/10/2011) | 1.05 | 5.94 | 6.24 |
|  |  | Total |  |  | 24.81 |

**P5PAV2B** m² Pav. adoquinado granitico+10 cm HM-20+15 cm ZA1 (29/06/2004)
0 m² × 55.77 (59.12 con costes indirectos) = 0.00
Solado de adoquín granitico 14x14x8 cm, colocadas sobre cama de arena de 2.50cm de espesor tomadas con mortero de cemento, incluso rejuntado con lechada y limpieza de la superficie, y base de 10 cm de HM-20 y 15 cm de zahorra artificial, unidad totalmente terminada, incluidos remates.

| Código | Ud | Descripción | Rendimiento | Precio | Importe |
|---|---|---|---|---|---|
| MAO-003 | h | Capataz | 0.06 | 20 | 1.20 |
| MAO-004B | h | Oficial 1ª instalaciones | 0.33 | 17.53 | 5.78 |
| MAO-007 | h | Peón general | 0.33 | 16.6 | 5.48 |
| MAQ-022 | h | Vibrador hormigón o Regla vibrante | 0.01 | 14.54 | 0.15 |
| MAT4MORT1 | m³ | Mortero de cemento en sacos | 0.001 | 34.53 | 0.03 |
| MAT2OCQ0105 | m³ | Zahorra artificial tipo ZA-1 | 0.15 | 8.52 | 1.28 |
| MAT1SUELO-5 | m³ | Arena silícea | 0.025 | 11.27 | 0.28 |
| MAT4HORHM15A | m³ | Hormigón HL-150/P/20 a pie obra | 0.1 | 43.66 | 4.37 |
| MATPAV2ADOQ2 | m² | Adoquín granito 14x14x8 (material; 09/07/2013) | 1.05 | 35.43 | 37.20 |
|  |  | Total |  |  | 55.77 |

**P5PAVHM20B** m² Pav.de hormigón HM-20 ruleteado, 15 cm en acerados+15 cm ZA1 (27/06/2013)
0 m² × 19.28 (20.44 con costes indirectos) = 0.00
Pavimento de hormigón HM-20 de 15 cm de espesor mínimo en acerados ruleteado con terminación estética, extendido, encofrado de borde, regleado, vibrado, fratasado a máquina, corte de junta sellada y curado con producto filmógeno. preparación de base de apoyo y aportación de 15 cm de zahorra artificial compactada al 95% del PN . Unidad totalmente terminada.

| Código | Ud | Descripción | Rendimiento | Precio | Importe |
|---|---|---|---|---|---|
| MAO-007 | h | Peón general | 0.4 | 16.6 | 6.64 |
| MAQ-010 | h | Camión bomba hormigonera | 0.02 | 48.36 | 0.97 |
| MAQ-022 | h | Vibrador hormigón o Regla vibrante | 0.01 | 14.54 | 0.15 |
| MAQ-007A1 | h | Compactador rulo vibrante autoprop. tandem 8t-10t | 0.02 | 36.13 | 0.72 |
| MAQ-003A4 | h | Pala cargadora oruga 100/131 CV | 0.02 | 44.28 | 0.89 |
| MAQ-009 | h | Motoniveladora 101/130 CV | 0.02 | 32.69 | 0.65 |
| MAQ-005A3 | h | Camión cisterna 10.000l | 0.02 | 29.27 | 0.59 |
| MAT4HORHM20D | m³ | Hormigón magro HM-20 firme a pie de obra | 0.15 | 43.66 | 6.55 |
| MAT2OCQ0105 | m³ | Zahorra artificial tipo ZA-1 | 0.15 | 8.52 | 1.28 |
| MAT4HOR-005 | l | Líquido de curado | 0.2 | 2.68 | 0.54 |
| MAT4ACER-03 | kg | Puntas acero inox (pie de obra) | 0.04 | 1.1 | 0.04 |
| MAT4ACER-02 | kg | Alambre recocido | 0.04 | 0.67 | 0.03 |
| MAT4ENCOF-1 | m² | Tablero encofrar 22 mm. 4 p. | 0.02 | 1.33 | 0.03 |
| MAT4ENCOF-3 | l | Desencofrante p/encofrado madera | 0.2 | 0.99 | 0.20 |
|  |  | Total |  |  | 19.28 |

**P5PAV3C** m² Pav. continuo hormigón impreso e=15 cm pigm+malla (24/11/2011)
0 m² × 31.98 (33.9 con costes indirectos) = 0.00
M2. Suministro y puesta en obra del Pavimento Monolítico de Hormigón Impreso HA-25 pigmentado 15 cm espesor, con incorporación de capa monolítica pigmentada (rendimiento 4,0 kg/m2) mediante espolvoreo y con acabado impreso texturado sobre solera de hormigón en fresco, incluye extendido del hormigón, regleado y nivelado de solera, fratasado mecánico, espolvoreo,impresión de superficie empleando moldes elastoméricos tratados con agente desmoldeante (rendimiento 0,300 kg/m2); lavado con agua a presión; curado con el líquido PAVICUR B o similar (rendimiento 0,200 kg/m2), aserrado de juntas de retracción con disco de diamante y sellado con la masilla elástica MASTERFLEX 700 GP Fluido. Se incluye el suministro de hormigón, barrera de vapor, mallazo 5 /15-15 y fibras metálicas, preparación de base de apoyo. Colores Estándar.

| Código | Ud | Descripción | Rendimiento | Precio | Importe |
|---|---|---|---|---|---|
| MAO-003 | h | Capataz | 0.15 | 20 | 3.00 |
| MAO-004B | h | Oficial 1ª instalaciones | 0.15 | 17.53 | 2.63 |
| MAO-007 | h | Peón general | 0.15 | 16.6 | 2.49 |
| MATPAV3D1 | m² | pp. juntas y curados pavimento impreso (material; 12/12/2011) | 1 | 0.88 | 0.88 |
| MATSJUNT | m | Sellado de juntas 3mm. (material; 24/11/2011) | 0.52 | 1.86 | 0.97 |
| MAT4ACER-01 | kg | Acero B-500s | 1.35 | 1.15 | 1.55 |
| MAT4HORHA25 | m³ | Hormigón HA 25/b/20/Iia a pie de obra | 0.15 | 51.97 | 7.80 |
| MATPAV3C | m² | Pavimento impreso pigmentado 15 cm (material; 12/12/2011) | 1.06 | 11.94 | 12.66 |
|  |  | Total |  |  | 31.98 |

**P5PAV3B** m² Pav. continuo impreso e= 10 cm pig,emt+malla (24/11/2011)
0 m² × 24.47 (25.94 con costes indirectos) = 0.00
M2. Suministro y puesta en obra del Pavimento Monolítico de Hormigón Impreso HA-25 pigmentado 10 cm espesor, con incorporación de capa monolítica pigmentada (rendimiento 4,0 kg/m2) mediante espolvoreo y con acabado impreso texturado sobre solera de hormigón en fresco, incluye extendido del hormigón, regleado y nivelado de solera, fratasado mecánico, espolvoreo,impresión de superficie empleando moldes elastoméricos tratados con agente desmoldeante (rendimiento 0,300 kg/m2); lavado con agua a presión; curado con el líquido PAVICUR B o similar (rendimiento 0,200 kg/m2), aserrado de juntas de retracción con disco de diamante y sellado con la masilla elástica MASTERFLEX 700 GP Fluido o similar. Se incluye el suministro de hormigón, barrera de vapor, mallazo 5 /15-15 y fibras metálicas, preparación de base de apoyo. Colores Estándar.

| Código | Ud | Descripción | Rendimiento | Precio | Importe |
|---|---|---|---|---|---|
| MAO-003 | h | Capataz | 0.13 | 20 | 2.60 |
| MAO-004B | h | Oficial 1ª instalaciones | 0.13 | 17.53 | 2.28 |
| MAO-007 | h | Peón general | 0.13 | 16.6 | 2.16 |
| MATPAV3D1 | m² | pp. juntas y curados pavimento impreso | 1 | 0.88 | 0.88 |
| MATPAV3B | m² | Pavimento impreso pigmentado 10 cm (material; 12/12/2011) | 1 | 8.83 | 8.83 |
| MAT4ACER-01 | kg | Acero B-500s | 1.35 | 1.15 | 1.55 |
| MATSJUNT | m | Sellado de juntas 3mm. | 0.52 | 1.86 | 0.97 |
| MAT4HORHA25 | m³ | Hormigón HA 25/b/20/Iia a pie de obra | 0.1 | 51.97 | 5.20 |
|  |  | Total |  |  | 24.47 |

**P5PAV3A** m² Pav. continuo hormigón impreso e=7 cm pigm+malla (24/11/2011)
0 m² × 20.17 (21.38 con costes indirectos) = 0.00
M2. Suministro y puesta en obra del Pavimento Monolítico de Hormigón Impreso HA-25 pigmentado PAVICRON 7cm espesor, con incorporación de capa monolítica PAVICRON pigmentada (rendimiento 4,0 kg/m2) mediante espolvoreo y con acabado impreso texturado sobre solera de hormigón en fresco, incluye extendido del hormigón, regleado y nivelado de solera, fratasado mecánico, espolvoreo,impresión de superficie empleando moldes elastoméricos tratados con agente desmoldeante (rendimiento 0,300 kg/m2); lavado con agua a presión; curado con el líquido PAVICUR B o similar (rendimiento 0,200 kg/m2), aserrado de juntas de retracción con disco de diamante y sellado con la masilla elástica MASTERFLEX 700 GP Fluido. Se incluye el suministro de hormigón, barrera de vapor, mallazo 5 /15-15 y fibras metálicas, preparación de base y extendido. Colores Estándar.

| Código | Ud | Descripción | Rendimiento | Precio | Importe |
|---|---|---|---|---|---|
| MAO-003 | h | Capataz | 0.12 | 20 | 2.40 |
| MAO-004B | h | Oficial 1ª instalaciones | 0.12 | 17.53 | 2.10 |
| MAO-007 | h | Peón general | 0.12 | 16.6 | 1.99 |
| MATPAV3D1 | m² | pp. juntas y curados pavimento impreso | 1 | 0.88 | 0.88 |
| MATSJUNT | m | Sellado de juntas 3mm. | 0.52 | 1.86 | 0.97 |
| MAT4ACER-01 | kg | Acero B-500s | 1.35 | 1.15 | 1.55 |
| MATPAV3A | m² | Pavimento impreso pigmentado 7 cm (material; 12/12/2011) | 1.06 | 6.02 | 6.38 |
| MAT4HORHA25 | m³ | Hormigón HA 25/b/20/Iia a pie de obra | 0.075 | 51.97 | 3.90 |
|  |  | Total |  |  | 20.17 |

**P5PAV5** m² Pav. solado acerado terrazo grano +15 HM20+20 ZA1 (29/06/2004)
0 m² × 30.02 (31.82 con costes indirectos) = 0.00
Pavimento de terrazo formado por baldosas de terrazo grano silíceo, sentada con mortero de cemento, incluso rejuntado con lechada y limpieza de superficie y p.p. de junta de dilatación , sobre base de 10 cm. de HM-20 y 15 cm. de zahorra artificial, unidad totalmente terminada.

| Código | Ud | Descripción | Rendimiento | Precio | Importe |
|---|---|---|---|---|---|
| MAO-003 | h | Capataz | 0.06 | 20 | 1.20 |
| MAO-004B | h | Oficial 1ª instalaciones | 0.33 | 17.53 | 5.78 |
| MAO-007 | h | Peón general | 0.33 | 16.6 | 5.48 |
| MAQ-022 | h | Vibrador hormigón o Regla vibrante | 0.01 | 14.54 | 0.15 |
| MATPAV5BALD | m² | Baldosa de terrazo grano 30x30x3,5 (material; 22/11/2011) | 1.05 | 8.27 | 8.68 |
| MATJUDIL1 | ud | Junta dilatación/m2 pavim. piezas | 1 | 0.13 | 0.13 |
| MAT4HORHM15A | m³ | Hormigón HL-150/P/20 a pie obra | 0.15 | 43.66 | 6.55 |
| MAT4MORT1 | m³ | Mortero de cemento en sacos | 0.01 | 34.53 | 0.35 |
| MAT2OCQ0105 | m³ | Zahorra artificial tipo ZA-1 | 0.2 | 8.52 | 1.70 |
|  |  | Total |  |  | 30.02 |

**P5PAV6** m² Pav.para uso industrial .inc.:lim., fresado o ch (03/11/2011)
0 m² × 13.32 (14.12 con costes indirectos) = 0.00
Pavimento para uso industrial incluyendo: limpieza, fresado o chorreado superficial del pavimento base, impregnación, sellado y recubrimiento, con aplicación de resinas sintéticas mezcladas con arena de cuarzo, color a determinar por la Dirección de Obra, materiales, mano de obra, elementos y medios auxiliares necesarios, totalmente acabado.

| Código | Ud | Descripción | Rendimiento | Precio | Importe |
|---|---|---|---|---|---|
| MAO-001 | h | Cuadrilla "A" | 0.2 | 42 | 8.40 |
| MATPAV6 | kg | pav.industrial Nivelplan - 100 de Copsa (material; 03/11/2011) | 0.1 | 49.2 | 4.92 |
|  |  | Total |  |  | 13.32 |

**P5PAV7** m² Pav. solado acerado terrazo reliev. pulido +10 HM20+15 ZA1 (29/06/2004)
0 m² × 27.7 (29.36 con costes indirectos) = 0.00
Pavimento de terrazo formado por baldosas de terrazo relieve pulido diversos colores con dibujo (a criterio de la Dirección Facultativa), sentada con mortero de cemento, incluso rejuntado con lechada y limpieza de superficie y p.p. de junta de dilatación, sobre base de 10 cm. de HM-20 y 15 cm. de zahorra artificial, unidad totalmente terminada.

| Código | Ud | Descripción | Rendimiento | Precio | Importe |
|---|---|---|---|---|---|
| MAO-003 | h | Capataz | 0.06 | 20 | 1.20 |
| MAO-004B | h | Oficial 1ª instalaciones | 0.33 | 17.53 | 5.78 |
| MAO-007 | h | Peón general | 0.33 | 16.6 | 5.48 |
| MAQ-022 | h | Vibrador hormigón o Regla vibrante | 0.01 | 14.54 | 0.15 |
| MATPAV6BALD | m² | Baldosa de terrazo relieve pulido colores 30x30x3,5 (material; 22/11/2011) | 1.05 | 8.84 | 9.28 |
| MATJUDIL1 | ud | Junta dilatación/m2 pavim. piezas | 1 | 0.13 | 0.13 |
| MAT4HORHM15A | m³ | Hormigón HL-150/P/20 a pie obra | 0.1 | 43.66 | 4.37 |
| MAT4MORT1 | m³ | Mortero de cemento en sacos | 0.001 | 34.53 | 0.03 |
| MAT2OCQ0105 | m³ | Zahorra artificial tipo ZA-1 | 0.15 | 8.52 | 1.28 |
|  |  | Total |  |  | 27.7 |

**P6SÑL-001** ud Desmontaje y reposición de señal con poste nuevo+placa (14/02/2008)
5 ud × 55.53 (58.86 con costes indirectos) = 294.30
Desmontaje, carga y transporte a acopio y posterior reposición de señal de señalización vertical de cualquier sección ( circular, triangular, ...) con aprovechamiento completo de la misma y aporte de nuevo poste galvanizado de sustentación normalizada y placa de anclaje o cimentación, totalmente colocada.

| Código | Ud | Descripción | Rendimiento | Precio | Importe |
|---|---|---|---|---|---|
| MAO-005A | h | Oficial 2ªgeneralista | 0.5 | 17.18 | 8.59 |
| MAO-007 | h | Peón general | 0.5 | 16.6 | 8.30 |
| MAT6SEÑ20 | m | Poste galvanizado 80x40x2 mm. (material; 14/02/2008) | 2.5 | 9.39 | 23.48 |
| MAT6SEÑ20B | m | Placa anclaje o cimentación de señal reutilización (material; 21/07/2013) | 1 | 9.7 | 9.70 |
| MAT4HORHM15A | m³ | Hormigón HL-150/P/20 a pie obra | 0.125 | 43.66 | 5.46 |
|  |  | Total |  |  | 55.53 |

Claves: poste, colocación, triángulo, soportar, troquelado, galvanizar, cimiento

| Medición | Uds. | Largo | Parcial |
|---|---|---|---|
| RS-LB33 PK 2319 a 2319 | 1 | 5 | 5.00 |
| Total |  |  | 5 |

**P6SÑL-002A** ud Señal triangular normal L=90 cm. Nivel1 (14/02/2008)
2 ud × 81.91 (86.82 con costes indirectos) = 173.64
Señal triangular de lado 70 cm., norma nivel 1, troquelada, incluso poste galvanizado de sustentación normalizada y cimentación, colocada.

| Código | Ud | Descripción | Rendimiento | Precio | Importe |
|---|---|---|---|---|---|
| MAO-005A | h | Oficial 2ªgeneralista | 0.5 | 17.18 | 8.59 |
| MAO-007 | h | Peón general | 0.5 | 16.6 | 8.30 |
| MAQ-011 | h | Ahoyadora gasolina 1 persona (maquinaria; 14/02/2008) | 0.25 | 4.92 | 1.23 |
| MAT6SEÑT90 | ud | Señal triangular pintada L=90 cm (material; 25/07/2013) | 1 | 34.85 | 34.85 |
| MAT4HORHM15A | m³ | Hormigón HL-150/P/20 a pie obra | 0.125 | 43.66 | 5.46 |
| MAT6SEÑ20 | m | Poste galvanizado 80x40x2 mm. | 2.5 | 9.39 | 23.48 |
|  |  | Total |  |  | 81.91 |

Claves: poste, colocación, triángulo, soportar, troquelado, galvanizar, cimiento

| Medición | Uds. | Parcial |
|---|---|---|
| Varios | 2 | 2.00 |
| Total |  | 2 |

**P6SÑL-003B** ud Señal cuadrada normal L=60 cm. Nivel1 (14/02/2008)
0 ud × 85.17 (90.28 con costes indirectos) = 0.00
Señal cuadrada de lado 60 cm., norma nivel 1, troquelada, incluso poste galvanizado de sustentación y cimentación, colocada.

| Código | Ud | Descripción | Rendimiento | Precio | Importe |
|---|---|---|---|---|---|
| MAO-005A | h | Oficial 2ªgeneralista | 0.2 | 17.18 | 3.44 |
| MAO-007 | h | Peón general | 0.2 | 16.6 | 3.32 |
| MAQ-011 | h | Ahoyadora gasolina 1 persona | 0.25 | 4.92 | 1.23 |
| MAT6SEÑC60 | ud | Señal cuadrada pintada L=60 cm (material; 25/07/2013) | 1 | 43.55 | 43.55 |
| MAT4HORHM15A | m³ | Hormigón HL-150/P/20 a pie obra | 0.125 | 43.66 | 5.46 |
| MAT6SEÑ20 | m | Poste galvanizado 80x40x2 mm. | 3 | 9.39 | 28.17 |
|  |  | Total |  |  | 85.17 |

Claves: poste, galvanizar, soportar, cimiento, colocación, cuadrado, troquelado

**P6SÑL-010B** ud Señal. mod.nor. 150X34 cm Nivel2 (14/02/2008)
1 ud × 86.26 (91.44 con costes indirectos) = 91.44
Módulo de señalización urbana normal con 4 paneles de dimensiones 125x34 cm., colocada, incluso báculo.

| Código | Ud | Descripción | Rendimiento | Precio | Importe |
|---|---|---|---|---|---|
| MAO-005A | h | Oficial 2ªgeneralista | 0.2 | 17.18 | 3.44 |
| MAO-007 | h | Peón general | 0.2 | 16.6 | 3.32 |
| MAQ-011 | h | Ahoyadora gasolina 1 persona | 0.25 | 4.92 | 1.23 |
| MAT6SÑURBB01 | ud | Señal informativa urbana 150x34 (material; 23/11/2011) | 1 | 66.71 | 66.71 |
| MAT4HORHM15A | m³ | Hormigón HL-150/P/20 a pie obra | 0.125 | 43.66 | 5.46 |
| MAT6SEÑ20 | m | Poste galvanizado 80x40x2 mm. | 0.65 | 9.39 | 6.10 |
|  |  | Total |  |  | 86.26 |

Claves: poste, galvanizar, soportar, cimiento, colocación, cuadrado, troquelado

| Medición | Uds. | Parcial |
|---|---|---|
| Varios Pte Romano | 1 | 1.00 |
| Total |  | 1 |

**P6SÑL-PINT10** m Marca vial continua y/o discontinua 10 cm (14/02/2008)
2982 m × 0.89 (0.94 con costes indirectos) = 2803.08
Ml. Marca vial reflexiva de 10 cm continua y/o discontinua con pintura reflectante y microesferas de vídrio, con máquina autopropulsada, incluido premarcaje.

| Código | Ud | Descripción | Rendimiento | Precio | Importe |
|---|---|---|---|---|---|
| MAO-001 | h | Cuadrilla "A" | 0.01 | 42 | 0.42 |
| MAQ-020 | h | Dumper convencional 2.000 kg. | 0.005 | 3.74 | 0.02 |
| MAQ-021A | h | Barredora remolcada c/motor auxiliar | 0.005 | 7.88 | 0.04 |
| MAQ-016 | h | Equipo pintabanda aplic. convencional | 0.002 | 22.6 | 0.05 |
| MAT6P27EH040 | kg | Microesferas vidrio tratadas | 0.06 | 0.67 | 0.04 |
| MAT6PINT4 | kg | Pintura acrílica base disolvente | 0.3 | 1.08 | 0.32 |
|  |  | Total |  |  | 0.89 |

| Medición | Uds. | Largo | Parcial |
|---|---|---|---|
| RS-LB18 PK 597 a 609 | 2 | 12 | 24.00 |
| RS-LB24 PK 840 a 2058 | 2 | 1218 | 2436.00 |
| RS-LB32 PK 2058 a 2319 | 2 | 261 | 522.00 |
| Total |  |  | 2982 |

**P6SÑL-PINT15** m Marca vial continua y/o discontinua 15 cm (14/02/2008)
440 m × 1.15 (1.22 con costes indirectos) = 536.80
Ml. Marca vial reflexiva de 15 cm continua y/o discontinua con pintura reflectante y microesferas de vídrio, con máquina autopropulsada, incluido premarcaje.

| Código | Ud | Descripción | Rendimiento | Precio | Importe |
|---|---|---|---|---|---|
| MAO-001 | h | Cuadrilla "A" | 0.01 | 42 | 0.42 |
| MAQ-020 | h | Dumper convencional 2.000 kg. | 0.005 | 3.74 | 0.02 |
| MAQ-021A | h | Barredora remolcada c/motor auxiliar | 0.005 | 7.88 | 0.04 |
| MAQ-016 | h | Equipo pintabanda aplic. convencional | 0.002 | 22.6 | 0.05 |
| MAT6P27EH040 | kg | Microesferas vidrio tratadas | 0.12 | 0.67 | 0.08 |
| MAT6PINT4 | kg | Pintura acrílica base disolvente | 0.5 | 1.08 | 0.54 |
|  |  | Total |  |  | 1.15 |

| Medición | Uds. | Largo | Parcial |
|---|---|---|---|
| RS-LB60 PK 3693 a 3700 | 2 | 10 | 20.00 |
| RS-LB61 PK 3693 a 3896 | 2 | 210 | 420.00 |
| Total |  |  | 440 |

**P6SÑL-PINTS** m² Simbolos y cebreados marcas viales (14/02/2008)
15 m² × 7.15 (7.58 con costes indirectos) = 113.70
Estarcido en símbolos, flechas, palabras, pasos de peatones, pasos de cebra, marcas transversales de detención, etc., con pintura con pintura reflectante y microesferas de vídrio, medido por metro cuadrado realmente pintado.

| Código | Ud | Descripción | Rendimiento | Precio | Importe |
|---|---|---|---|---|---|
| MAO-001 | h | Cuadrilla "A" | 0.11 | 42 | 4.62 |
| MAQ-020 | h | Dumper convencional 2.000 kg. | 0.005 | 3.74 | 0.02 |
| MAQ-021A | h | Barredora remolcada c/motor auxiliar | 0.005 | 7.88 | 0.04 |
| MAQ-016 | h | Equipo pintabanda aplic. convencional | 0.002 | 22.6 | 0.05 |
| MAT6P27EH040 | kg | Microesferas vidrio tratadas | 1.2 | 0.67 | 0.80 |
| MAT6PINT4 | kg | Pintura acrílica base disolvente | 1.5 | 1.08 | 1.62 |
|  |  | Total |  |  | 7.15 |

| Medición | Uds. | Largo | Parcial |
|---|---|---|---|
| RS-LB61 PK 3693 a 3896 | 1 | 15 | 15.00 |
| Total |  |  | 15 |

**P6RSBIONDA1** m Levantado y reposición de barrera de seguridad bionda (14/02/2008)
0 m × 14.32 (15.18 con costes indirectos) = 0.00
Levantado y desmontaje de barrera de seguridad existente, incluida retirada de perfiles, anclajes y macizos, con acopio y posterior resposición completa.

| Código | Ud | Descripción | Rendimiento | Precio | Importe |
|---|---|---|---|---|---|
| MAO-001 | h | Cuadrilla "A" | 0.15 | 42 | 6.30 |
| MAQ-001A | h | Camión grúa- pluma corto | 0.15 | 26.27 | 3.94 |
| MAT4HORHA25 | m³ | Hormigón HA 25/b/20/Iia a pie de obra | 0.02 | 51.97 | 1.04 |
| MT9000100 | m | Barrera seguridad doble onda galv. (material; 19/10/2010) | 0.1 | 19.52 | 1.95 |
| MT9000101 | ud | Poste metálico C-120 de 1500mm. (material; 14/02/2008) | 0.01 | 26.24 | 0.26 |
| MT9000102 | ud | Placa anclaje p/barrera seguridad (material; 14/02/2008) | 0.05 | 2.54 | 0.13 |
| MT9000103 | ud | Juego tornillería barrera seguridad permanente (material; 14/02/2008) | 0.025 | 7.93 | 0.20 |
| MT9000104 | ud | Separador barrera seguridad (material; 14/02/2008) | 0.025 | 8.33 | 0.21 |
| MT9000105 | ud | Captafaro 2 caras barrera seguridad (material; 14/02/2008) | 0.01 | 1.98 | 0.02 |
| MT9000106 | ud | Terminal tope final (material; 14/02/2008) | 0.005 | 54.71 | 0.27 |
|  |  | Total |  |  | 14.32 |

**P5MBDTS1** m² Doble tratamiento superficial+emulsión ECI 100kg/m2 (14/02/2008)
0 m² × 3.37 (3.57 con costes indirectos) = 0.00
Doble tratamiento superficial , incluidas operaciones de imprimación ECI 1Kg/m2 según su aplicación sobre hormigón o zahorra, y posteriores, barridos y limpiezas . Unidad totalmente terminada.

| Código | Ud | Descripción | Rendimiento | Precio | Importe |
|---|---|---|---|---|---|
| MAO-002 | h | Encargado general | 0.002 | 20.46 | 0.04 |
| MAO-007 | h | Peón general | 0.01 | 16.6 | 0.17 |
| MAQ-020 | h | Dumper convencional 2.000 kg. | 0.002 | 3.74 | 0.01 |
| MAQ-021A | h | Barredora remolcada c/motor auxiliar | 0.002 | 7.88 | 0.02 |
| MAQ-007A3 | h | Compactador asfalto rulo+4 neumático.autoprop. 12/22t. | 0.002 | 56.28 | 0.11 |
| MAQ-003A2 | h | Pala cargadora neumáticos 65 -70 CV | 0.002 | 31.53 | 0.06 |
| MAQ-005A2 | h | Camión cisterna 5-8.000 l. | 0.002 | 26.27 | 0.05 |
| MAT5DTS | m² | Doble tratamiento superficial con gravilla extendido (material; 22/04/2019) | 1 | 2.72 | 2.72 |
| MAT1PL150 | kg | Emulsión asfáltica ECR-1 | 1 | 0.19 | 0.19 |
|  |  | Total |  |  | 3.37 |

###### A1.1.1.7.2 R.S. ABASTECIMIENTO Y RIEGO (LB) (01/09/2005)
Importe: 3229.29

**P4RSV1A** ud Sostenimiento cruce sin rep. serv.DN=<500 (26/06/2013)
6 ud × 288.08 (305.36 con costes indirectos) = 1832.16
Localización de servicio afectado, tramitación y gestión de autorización y operación de cruce sin reposición sobre elemento de infraestructura existente (conducción de saneamiento (DN =<500mm), abastecimiento (DN=<500mm), electricidad (LBT), teléfonica, comunicaciones general o fibra óptica de cualquier tamaño ...), consistente en labores de localización mediante microgravimentría y/o cala con excavación manual y/o mecánica a su alrededor, operaciones de sostenimiento con vigas y perfiles laminados, refuerzo de líneas del servicio, excavación en mina, sostenimiento y apuntalamiento del servicio durante la operación, carga y transporte de material a vertedero autorizado, posterior relleno con hormigón, relleno seleccionado manual y compactado. Unidad totalmente terminada de sostenimiento, mantenimiento y reposición de servicio.

| Código | Ud | Descripción | Rendimiento | Precio | Importe |
|---|---|---|---|---|---|
| MAO-002 | h | Encargado general | 0.1 | 20.46 | 2.05 |
| MAO-007 | h | Peón general | 2 | 16.6 | 33.20 |
| MAQ-003A4 | h | Pala cargadora oruga 100/131 CV | 2 | 44.28 | 88.56 |
| MAT4ACER-04 | kg | Acero laminado S 275JR | 32 | 1.25 | 40.00 |
| MAT4HORHM20A1 | m³ | Hormigón HM-20/B/20/IIa a pie obra | 0.35 | 47.28 | 16.55 |
| OTRO-GRAVIM | ud | Localización de servicios mediante gravimetría (14/04/2020) | 0.5 | 107.53 | 53.77 |
| OTRO-SOSTEN1 | ud | Material vario sostenimiento servicios (26/06/2013) | 1 | 53.95 | 53.95 |
|  |  | Total |  |  | 288.08 |

| Medición | Uds. | Parcial |
|---|---|---|
| RS-LB5 | 1 | 1.00 |
| RS-LB10 | 1 | 1.00 |
| RS-LB50 | 1 | 1.00 |
| RS-LB56 | 1 | 1.00 |
| RS-LB66 | 1 | 1.00 |
| RS-LB67 | 1 | 1.00 |
| Total |  | 6 |

**P4RSV1B** ud Sostenimiento cruce sin rep. serv. grandes: LMT y tub.DN>500 (26/06/2013)
1 ud × 694.04 (735.68 con costes indirectos) = 735.68
Localización de servicio afectado, tramitación y gestión de autorización y operación de cruce sin reposición sobre elemento de infraestructura existente (tubería de saneamiento>500 mm, abastecimiento DN>500mm, teléfono, gas DN >500 mm y electricidad ( prismas de MT ), consistente en labores de localización mediante gravimentría y cala con excavación manual y/o mecánica a su alrededor, macizado de hormigón HM-20 y operaciones de sostenimiento con vigas y perfiles laminados, excavación en mina, sostenimiento y apuntalamiento del servicio durabnte la operación, carga y transporte de material a vertdero autorizado, posterior relleno manual y compactado. Unidad totalmente terminada de sostenimiento, mantenimiento y reposición de servicio.

| Código | Ud | Descripción | Rendimiento | Precio | Importe |
|---|---|---|---|---|---|
| MAO-002 | h | Encargado general | 1 | 20.46 | 20.46 |
| MAO-007 | h | Peón general | 6 | 16.6 | 99.60 |
| MAQ-003A4 | h | Pala cargadora oruga 100/131 CV | 3 | 44.28 | 132.84 |
| MAT4ACER-04 | kg | Acero laminado S 275JR | 210 | 1.25 | 262.50 |
| MAT4HORHM20A1 | m³ | Hormigón HM-20/B/20/IIa a pie obra | 1.5 | 47.28 | 70.92 |
| OTRO-GRAVIM | ud | Localización de servicios mediante gravimetría | 0.5 | 107.53 | 53.77 |
| OTRO-SOSTEN1 | ud | Material vario sostenimiento servicios | 1 | 53.95 | 53.95 |
|  |  | Total |  |  | 694.04 |

| Medición | Uds. | Parcial |
|---|---|---|
| RS-LB65 | 1 | 1.00 |
| Paralelismo. |  |  |
| Análisis microgravimétrico a realizar |  |  |
| Riesgo de afección |  |  |
| Total |  | 1 |

**P4RSV2** ud Corte programado servicio aguas (06/04/2011)
1 ud × 390.09 (413.5 con costes indirectos) = 413.50
Corte programa del servicio de agua para conexión con red existente, consistente en las gestiones con la empresa concesionaria de aguas, localización de tubería, corte del suministro, pago de tasas e indemnizaciones, bypass durante la ejecución del mismo ( si procede) y agotamiento de agua.

| Código | Ud | Descripción | Rendimiento | Precio | Importe |
|---|---|---|---|---|---|
| MAO-002 | h | Encargado general | 3 | 20.46 | 61.38 |
| MAO-007 | h | Peón general | 5 | 16.6 | 83.00 |
| MAQ-002A1 | h | Retroexcavadora ruedas hidráulica 51/70 cv | 2 | 29.27 | 58.54 |
| OTRO-CORT1 | ud | Tasas corte programado+tramitación (26/06/2013) | 1 | 149.37 | 149.37 |
| OTRO-BYPASS1 | m | Bypass conexionado reposición servicios pluviales/ saneam (26/06/2013) | 12 | 3.15 | 37.80 |
|  |  | Total |  |  | 390.09 |

| Medición | Uds. | Parcial |
|---|---|---|
| Varios s/ nec. | 1 | 1.00 |
| Total |  | 1 |

**P4RSSFIBC1** m Demolición y gest. residuos conduc. fibrocemento DN<1200 (08/02/2008)
5 m × 46.78 (49.59 con costes indirectos) = 247.95
Demolición y gestión de residuos de conducciones de fibrocemento DN<1200mm, desmontaje manual por personal especializado y medios auxiliares necesarios , paletizado, flejado y etiquetado a pie de obra, carga, transporte y gestión de residuos a cargo de empresa registrada R.E.R.A., incluso redacción de plan de trabajo y unidad de descontaminación, carga y transporte a vertedero, canon de vertido, tratamiento si procede de aspiración con filtros adecuados y pulverización con líquido encapsulante adecuado, según mediciones exigidas por ley, transporte autorizado, desplazamiento de equipos de desamiantado con esclusas de descontaminación en los compartimentos que sean necesarios, equipos de protección EPI's P3, coordinado con el al Plan de Seguridad y Salud.. Unidad completa incluso colocación de bridas ciegas en T

| Código | Ud | Descripción | Rendimiento | Precio | Importe |
|---|---|---|---|---|---|
| MAO-010B | h | Equipo especializado desmantelamiento fibrocemento (mano de obra; 23/03/2017) | 0.2 | 60 | 12.00 |
| MAO-010 | h | Gestor de residuos autorizado icl. canon (mano de obra; 28/12/2009) | 0.2 | 65 | 13.00 |
| MAQ-002A1 | h | Retroexcavadora ruedas hidráulica 51/70 cv | 0.2 | 29.27 | 5.85 |
| MAQ-018 | h | Cortadora hormigón-asfalto. disco diamante+elementos (maquinaria; 08/02/2008) | 0.2 | 6.38 | 1.28 |
| MAQ-RERA | h | Camión gestor RERA residuos autorizado icl. canon (maquinaria; 28/12/2009) | 0.15 | 31.5 | 4.73 |
| MATFIB01 | ud | Equipos y materiales desmantelamiento fibroc.+EPIS. (material; 14/07/2013) | 0.05 | 77.51 | 3.88 |
| MATFIB02 | ud | Bridas ciegas en T anulación tubería (material; 14/07/2013) | 0.02 | 174.43 | 3.49 |
| OTRO-CANON3 | m³ | Canon tratamiento residuos peligroso (25/05/2017) | 0.43 | 5.93 | 2.55 |
|  |  | Total |  |  | 46.78 |

| Medición | Uds. | Largo | Parcial |
|---|---|---|---|
| Riesgo de existencia de conduccines de FC | 1 | 5 | 5.00 |
| en redes de abastecimiento |  |  |  |
| Total |  |  | 5 |

**P4RSS1A** m Dem, desmont y retirada tubería riego de varios diámetros (19/10/2010)
0 m × 4.18 (4.43 con costes indirectos) = 0.00
Localización, demolición, desmontaje programado y retirada de tuberia de riego de varios diámetros, incluyendo operaciones asociadas a la demolición de arquetas y desmontaje de válvulas , carga y transporte a vertedero de sobrantes, canon de vertido y operaciones auxiliares de bypass provisional para mantenimiento de servicio durante las operaciones de conexionado. Unidad totalmente terminada

| Código | Ud | Descripción | Rendimiento | Precio | Importe |
|---|---|---|---|---|---|
| MAO-001 | h | Cuadrilla "A" | 0.01 | 42 | 0.42 |
| MAQ-001A | h | Camión grúa- pluma corto | 0.01 | 26.27 | 0.26 |
| MAQ-002A3 | h | Retroexcavadora de orugas hidráulica 101/130 cv | 0.01 | 44.28 | 0.44 |
| MAQ-004A3 | h | Camión basculante 4x4 16 t. | 0.005 | 31.53 | 0.16 |
| MAQ-006A | h | Compresor 31/70 CV, 2 martillos, s/MO | 0.01 | 3.73 | 0.04 |
| MAQ-013NF4 | día | Bombas achique 90 m3/h Hm=22mca o similar (maquinaria; 26/07/2013) | 0.01 | 14.52 | 0.15 |
| MAQ-012 | día | Día alquiler de generador de c.a. (maquinaria; 06/07/2015) | 0.001 | 9.31 | 0.01 |
| MAQ-013NF3 | kW-h | Generador y consumo energético | 0.1 | 0.09 | 0.01 |
| OTRO-CANON1 | m³ | Canon vertido+clasif.residuos+RCD (excav o demolic) | 1 | 2.69 | 2.69 |
|  |  | Total |  |  | 4.18 |

**P4RSS1B** m Dem, desmont y retirada tubería saneam y/o abast DN <=500 (19/10/2010)
0 m × 11.81 (12.52 con costes indirectos) = 0.00
Localización, demolición, desmontaje programado y retirada de tuberia de abastecimiento y/o saneamiento DN <=500mm, incluyendo operaciones asociadas a la demolición , carga y transporte a vertedero de sobrantes, canon de vertido y operaciones auxiliares de bypass provisional para mantenimiento de servicio durante las operaciones de conexionado. Unidad totalmente terminada

| Código | Ud | Descripción | Rendimiento | Precio | Importe |
|---|---|---|---|---|---|
| MAO-001 | h | Cuadrilla "A" | 0.02 | 42 | 0.84 |
| MAQ-001A | h | Camión grúa- pluma corto | 0.01 | 26.27 | 0.26 |
| MAQ-002A3 | h | Retroexcavadora de orugas hidráulica 101/130 cv | 0.1 | 44.28 | 4.43 |
| MAQ-004A3 | h | Camión basculante 4x4 16 t. | 0.1 | 31.53 | 3.15 |
| MAQ-006A | h | Compresor 31/70 CV, 2 martillos, s/MO | 0.1 | 3.73 | 0.37 |
| MAQ-013NF4 | día | Bombas achique 90 m3/h Hm=22mca o similar | 0.001 | 14.52 | 0.01 |
| MAQ-012 | día | Día alquiler de generador de c.a. | 0.001 | 9.31 | 0.01 |
| MAQ-013NF3 | kW-h | Generador y consumo energético | 0.5 | 0.09 | 0.05 |
| OTRO-CANON1 | m³ | Canon vertido+clasif.residuos+RCD (excav o demolic) | 1 | 2.69 | 2.69 |
|  |  | Total |  |  | 11.81 |

**P1MT03A1** m³ Excavación localizadas roca+agotam+Tte vertedero
0 m³ × 12.01 (12.73 con costes indirectos) = 0.00

**P1MT03B1** m³ Excavación localizadas medio-duro+agotam+Tte vertedero
0 m³ × 3.86 (4.09 con costes indirectos) = 0.00

**P1MT03G1** m³ Excavación de desmontes suelos + Tte a terraplén o vertedero
0 m³ × 4.05 (4.29 con costes indirectos) = 0.00

**P1MT04C** m³ Rellenos localizado con suelos proc. préstamo 150 mm 95%PN
0 m³ × 4.29 (4.55 con costes indirectos) = 0.00

**P1MT03H** m³ Excavación de escollera existente+acopio+post. colocacion
0 m³ × 16.46 (17.45 con costes indirectos) = 0.00

**P1MT03I** m² Entibación zanjas y pozos blindada o monocodal
0 m² × 9.46 (10.03 con costes indirectos) = 0.00

**P1MT04F** m³ Construcción cama de arena en tuberías
0 m³ × 13.33 (14.13 con costes indirectos) = 0.00

**P1MT04A** m³ Rellenos localizado con suelos proc. préstamo selec. 33 mm 95%PN
0 m³ × 5.06 (5.36 con costes indirectos) = 0.00

**P1MT04B** m³ Rellenos localizado con suelos proc. excav 150 mm 95%PN
0 m³ × 2.99 (3.17 con costes indirectos) = 0.00

**P1MT04E** m³ Rellenos localizado con garbancillo 5/15
0 m³ × 9.66 (10.24 con costes indirectos) = 0.00

**P1MT04D** m³ Rellenos localizado con material filtrante 40/80 95%PN
0 m³ × 11.03 (11.69 con costes indirectos) = 0.00

**P5BANDA250** m Banda de señalización Ancho: 250 mm PVC
0 m × 0.27 (0.29 con costes indirectos) = 0.00

**P6TUBPE063.16** m Tubería de PE100 DN63 PN16
0 m × 4.3 (4.56 con costes indirectos) = 0.00

**P6TUBPE090.16** m Tubería de PE100 DN90 PN16
0 m × 6.35 (6.73 con costes indirectos) = 0.00

**P6TUBPE110.16** m Tubería de PE100 DN110 PN16
0 m × 8.93 (9.47 con costes indirectos) = 0.00

**P6TUBPE125.16** m Tubería de PE100 DN125PN16
0 m × 11.33 (12.01 con costes indirectos) = 0.00

**P6TUBPE160.16** m Tubería de PE100 DN160PN16
0 m × 17.67 (18.73 con costes indirectos) = 0.00

**P4RSAPE50.16** m Reposición tub. DN50mm PE-100/16+arq+valv.+excav+rellenos (27/10/2011)
0 m × 38.11 (40.4 con costes indirectos) = 0.00
Localización, desmontaje programado, y reposición de tubería existente mediante tubería DN50 mm PE-100/PN16, arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 100 mm, lámina PVC señalizadora de servicio normalizada, conexionados de elementos, juntas especiales, p.p. de arquetas normalizadas según detalle definido en planos con base y anclaje de hormigón en caso de valvulerías, tapa de fundición C-400, arquetas en cambios de dirección, conexiones y puntos de ubicación de valvulería (ventosas trifuncional, válvulas de corte de mismo diámetro, carrete de desmntaje, ..), elementos auxiliares asociados a arqueta (pates, ..), reposición de valvulería asociada afectada ( ventosa, válvula de corte, ..). Unidad totalmente ejecutada.

| Código | Ud | Descripción | Rendimiento | Precio | Importe |
|---|---|---|---|---|---|
| MAO-004B | h | Oficial 1ª instalaciones | 0.15 | 17.53 | 2.63 |
| MAO-007 | h | Peón general | 0.1 | 16.6 | 1.66 |
| MAO-001 | h | Cuadrilla "A" | 0.1 | 42 | 4.20 |
| MAQ-001A | h | Camión grúa- pluma corto | 0.13 | 26.27 | 3.42 |
| MAQ-002A2 | h | Retroexcavadora ruedas hidráulica 71/100 CV | 0.1 | 31.53 | 3.15 |
| MAQ-022 | h | Vibrador hormigón o Regla vibrante | 0.01 | 14.54 | 0.15 |
| MATELECBAN250 | ud | Banda señalización 250 mm PVC | 1 | 0.23 | 0.23 |
| MATTUBPE05016 | m | Tubería de PE100 DN50 PN16 ( a pie de obra) (material; 13/06/2017) | 1 | 2.17 | 2.17 |
| MATARQP1C | ud | Anillo pozo horm. D=100 h=50+junta EPDM | 0.1 | 13.31 | 1.33 |
| MATCON1 | ud | Cono asimétrico D=100 H=60 | 0.06 | 17.04 | 1.02 |
| MATPATE01 | ud | Pate prefabricado de polipropileno D25 mm | 0.1 | 4.53 | 0.45 |
| MAT4MORTM40 | m³ | Mortero de cemento 1/6 M-40 | 0.008 | 36.87 | 0.29 |
| MAT4HORHM15A | m³ | Hormigón HL-150/P/20 a pie obra | 0.08 | 43.66 | 3.49 |
| MAT4HOR-005 | l | Líquido de curado | 0.05 | 2.68 | 0.13 |
| MAT4TAPA0.6R | m² | Tapa o reja cuadrada fundición dúctil 0.6 x0.6 m C-250+cerco (material; 11/07/2013) | 0.06 | 41.86 | 2.51 |
| MAT10LHD | ud | Ladrillo hueco doble 25x12x9 visto en obra (material; 13/12/2011) | 3 | 0.11 | 0.33 |
| MAT4MORT150 | m³ | Mortero M-150 micropilote | 0.01 | 31.54 | 0.32 |
| MAT4TAPA06C | ud | Cerco + Tapa de registro fundición, de sección circular Ø 60 cm. | 0.01 | 53.95 | 0.54 |
| MATRSAVALV1 | m | P.P. valv. tub 65. a a rep. servicios (vent, V.corte, ...) (material; 11/07/2013) | 0.01 | 372.36 | 3.72 |
| MAT1SUELO-5 | m³ | Arena silícea | 0.12 | 11.27 | 1.35 |
| MAT1SUELO-1 | m³ | Suelo seleccionado s/ PG3 incl. tte. a obra | 0.24 | 2.01 | 0.48 |
| %P.P.PIEZ1 | % | P.P. piezas especiales | 10 % | 33.57 | 3.36 |
| %CDP.3 | % | Carga, descarga y perdidas 3% | 3.2 % | 36.93 | 1.18 |
|  |  | Total |  |  | 38.11 |

**P4RSAPE75.16** m Reposición tub. DN75mm PE-100/16+arq+valv.+excav+rellenos (27/10/2011)
0 m × 42.53 (45.08 con costes indirectos) = 0.00
Localización, desmontaje programado, y reposición de tubería existente mediante tubería DN75 mm PE-100/PN16, arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 150 mm, lámina PVC señalizadora de servicio normalizada, conexionados de elementos, juntas especiales, p.p. de arquetas normalizadas según detalle definido en planos con base y anclaje de hormigón en caso de valvulerías, tapa de fundición C-400, arquetas en cambios de dirección, conexiones y puntos de ubicación de valvulería ( ventosas trifuncional, válvulas de corte de mismo diámetro, carrete de desmntaje, ..), elementos auxiliares asociados a arqueta (pates, ..), reposición de valvulería asociada afectada ( ventosa, válvula de corte, ..). Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATTUBPE07516 | m | Tubería de PE100 DN75 PN16 ( a pie de obra) | 1 | 3.27 | 3.27 |
| MATARQP1C | ud | Anillo pozo horm. D=100 h=50+junta EPDM | 0.13 | 13.31 | 1.73 |
| MATCON1 | ud | Cono asimétrico D=100 H=60 | 0.06 | 17.04 | 1.02 |
| MATPATE01 | ud | Pate prefabricado de polipropileno D25 mm | 0.26 | 4.53 | 1.18 |
| MAT4MORTM40 | m³ | Mortero de cemento 1/6 M-40 | 0.008 | 36.87 | 0.29 |
| MAT4HORHM15A | m³ | Hormigón HL-150/P/20 a pie obra | 0.08 | 43.66 | 3.49 |
| MAT4HOR-005 | l | Líquido de curado | 0.05 | 2.68 | 0.13 |
| MAT4TAPA0.6R | m² | Tapa o reja cuadrada fundición dúctil 0.6 x0.6 m C-250+cerco | 0.06 | 41.86 | 2.51 |
| MAT10LHD | ud | Ladrillo hueco doble 25x12x9 visto en obra | 3 | 0.11 | 0.33 |
| MAT4MORT150 | m³ | Mortero M-150 micropilote | 0.01 | 31.54 | 0.32 |
| MAT4TAPA06C | ud | Cerco + Tapa de registro fundición, de sección circular Ø 60 cm. | 0.01 | 53.95 | 0.54 |
| MATRSAVALV1 | m | P.P. valv. tub 65. a a rep. servicios (vent, V.corte, ...) | 0.01 | 372.36 | 3.72 |
| MAT1SUELO-5 | m³ | Arena silícea | 0.12 | 11.27 | 1.35 |
| MAT1SUELO-1 | m³ | Suelo seleccionado s/ PG3 incl. tte. a obra | 0.24 | 2.01 | 0.48 |
| %P.P.PIEZ1 | % | P.P. piezas especiales | 10 % | 37.46 | 3.75 |
| %CDP.3 | % | Carga, descarga y perdidas 3% | 3.2 % | 41.21 | 1.32 |
|  |  | Total |  |  | 42.53 |

**P4RSAPE90.16** m Reposición tub. DN90mm PE-100/16+arq+valv.+excav+rellenos (27/10/2011)
0 m × 44.5 (47.17 con costes indirectos) = 0.00
Localización, desmontaje programado, y reposición de tubería existente mediante tubería DN90 mm PE-100/PN16, arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 100 mm, lámina PVC señalizadora de servicio normalizada, conexionados de elementos, juntas especiales, p.p. de arquetas normalizadas según detalle definido en planos con base y anclaje de hormigón en caso de valvulerías, tapa de fundición C-400, arquetas en cambios de dirección, conexiones y puntos de ubicación de valvulería ( ventosas trifuncional, válvulas de corte de mismo diámetro, carrete de desmntaje, ..), elementos auxiliares asociados a arqueta (pates, ..), reposición de valvulería asociada afectada ( ventosa, válvula de corte, ..). Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.13 | 13.31 | 1.73 |
| MATCON1 | ud | Cono asimétrico D=100 H=60 | 0.06 | 17.04 | 1.02 |
| MATPATE01 | ud | Pate prefabricado de polipropileno D25 mm | 0.26 | 4.53 | 1.18 |
| MAT4MORTM40 | m³ | Mortero de cemento 1/6 M-40 | 0.008 | 36.87 | 0.29 |
| MAT4HORHM15A | m³ | Hormigón HL-150/P/20 a pie obra | 0.08 | 43.66 | 3.49 |
| MAT4HOR-005 | l | Líquido de curado | 0.05 | 2.68 | 0.13 |
| MAT4TAPA0.6R | m² | Tapa o reja cuadrada fundición dúctil 0.6 x0.6 m C-250+cerco | 0.06 | 41.86 | 2.51 |
| MAT10LHD | ud | Ladrillo hueco doble 25x12x9 visto en obra | 3 | 0.11 | 0.33 |
| MAT4MORT150 | m³ | Mortero M-150 micropilote | 0.01 | 31.54 | 0.32 |
| MAT4TAPA06C | ud | Cerco + Tapa de registro fundición, de sección circular Ø 60 cm. | 0.01 | 53.95 | 0.54 |
| MAT1SUELO-5 | m³ | Arena silícea | 0.12 | 11.27 | 1.35 |
| MAT1SUELO-1 | m³ | Suelo seleccionado s/ PG3 incl. tte. a obra | 0.24 | 2.01 | 0.48 |
| MATRSAVALV2 | m | P.P. valv.100mm. rep. servicios (vent, V.corte, CDesm. ...) (material; 11/07/2013) | 0.01 | 405.77 | 4.06 |
| MATTUBPE09016 | m | Tubería de PE100 DN90 PN16 ( a pie de obra) | 1 | 4.67 | 4.67 |
| %CDP.3 | % | Carga, descarga y perdidas 3% | 3.2 % | 39.20 | 1.25 |
| %P.P.PIEZ1 | % | P.P. piezas especiales | 10 % | 40.45 | 4.05 |
|  |  | Total |  |  | 44.5 |

**P4RSAPE110.16** m Reposición tub. DN110mm PE-100/16+arq+valv.+excav+rellenos (27/10/2011)
0 m × 47.78 (50.65 con costes indirectos) = 0.00
Localización, desmontaje programado, y reposición de tubería existente mediante tubería DN110 mm PE-100/PN16, arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 100 mm, lámina PVC señalizadora de servicio normalizada, conexionados de elementos, juntas especiales, p.p. de arquetas normalizadas según detalle definido en planos con base y anclaje de hormigón en caso de valvulerías, tapa de fundición C-400, arquetas en cambios de dirección, conexiones y puntos de ubicación de valvulería ( ventosas trifuncional, válvulas de corte de mismo diámetro, carrete de desmntaje, ..), elementos auxiliares asociados a arqueta (pates, ..), reposición de valvulería asociada afectada ( ventosa, válvula de corte, ..). Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.13 | 13.31 | 1.73 |
| MATCON1 | ud | Cono asimétrico D=100 H=60 | 0.06 | 17.04 | 1.02 |
| MATPATE01 | ud | Pate prefabricado de polipropileno D25 mm | 0.26 | 4.53 | 1.18 |
| MAT4MORTM40 | m³ | Mortero de cemento 1/6 M-40 | 0.008 | 36.87 | 0.29 |
| MAT4HORHM15A | m³ | Hormigón HL-150/P/20 a pie obra | 0.08 | 43.66 | 3.49 |
| MAT4HOR-005 | l | Líquido de curado | 0.05 | 2.68 | 0.13 |
| MAT4TAPA0.6R | m² | Tapa o reja cuadrada fundición dúctil 0.6 x0.6 m C-250+cerco | 0.06 | 41.86 | 2.51 |
| MAT10LHD | ud | Ladrillo hueco doble 25x12x9 visto en obra | 3 | 0.11 | 0.33 |
| MAT4MORT150 | m³ | Mortero M-150 micropilote | 0.01 | 31.54 | 0.32 |
| MAT4TAPA06C | ud | Cerco + Tapa de registro fundición, de sección circular Ø 60 cm. | 0.01 | 53.95 | 0.54 |
| MAT1SUELO-5 | m³ | Arena silícea | 0.12 | 11.27 | 1.35 |
| MAT1SUELO-1 | m³ | Suelo seleccionado s/ PG3 incl. tte. a obra | 0.24 | 2.01 | 0.48 |
| MATRSAVALV3 | m | P.P. valv. 125mm. a a rep. servicios (vent, V.corte, ...) (material; 11/07/2013) | 0.01 | 467.83 | 4.68 |
| MATTUBPE11016 | m | Tubería de PE100 DN110 PN16 ( a pie de obra) | 1 | 6.94 | 6.94 |
| %CDP.3 | % | Carga, descarga y perdidas 3% | 3.2 % | 42.09 | 1.35 |
| %P.P.PIEZ1 | % | P.P. piezas especiales | 10 % | 43.44 | 4.34 |
|  |  | Total |  |  | 47.78 |

**P4RSAPE125.16** m Reposición tub. DN125mm PE-100/16+arq+valv.+excav+rellenos (27/10/2011)
0 m × 50.18 (53.19 con costes indirectos) = 0.00
Localización, desmontaje programado, y reposición de tubería existente mediante tubería DN125 mm PE-100/PN16, arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 100 mm, lámina PVC señalizadora de servicio normalizada, conexionados de elementos, juntas especiales, p.p. de arquetas normalizadas según detalle definido en planos con base y anclaje de hormigón en caso de valvulerías, tapa de fundición C-400, arquetas en cambios de dirección, conexiones y puntos de ubicación de valvulería ( ventosas trifuncional, válvulas de corte de mismo diámetro, carrete de desmntaje, ..), elementos auxiliares asociados a arqueta (pates, ..), reposición de valvulería asociada afectada ( ventosa, válvula de corte, ..). Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.13 | 13.31 | 1.73 |
| MATCON1 | ud | Cono asimétrico D=100 H=60 | 0.06 | 17.04 | 1.02 |
| MATPATE01 | ud | Pate prefabricado de polipropileno D25 mm | 0.26 | 4.53 | 1.18 |
| MAT4MORTM40 | m³ | Mortero de cemento 1/6 M-40 | 0.008 | 36.87 | 0.29 |
| MAT4HORHM15A | m³ | Hormigón HL-150/P/20 a pie obra | 0.08 | 43.66 | 3.49 |
| MAT4HOR-005 | l | Líquido de curado | 0.05 | 2.68 | 0.13 |
| MAT4TAPA0.6R | m² | Tapa o reja cuadrada fundición dúctil 0.6 x0.6 m C-250+cerco | 0.06 | 41.86 | 2.51 |
| MAT10LHD | ud | Ladrillo hueco doble 25x12x9 visto en obra | 3 | 0.11 | 0.33 |
| MAT4MORT150 | m³ | Mortero M-150 micropilote | 0.01 | 31.54 | 0.32 |
| MAT4TAPA06C | ud | Cerco + Tapa de registro fundición, de sección circular Ø 60 cm. | 0.01 | 53.95 | 0.54 |
| MAT1SUELO-5 | m³ | Arena silícea | 0.12 | 11.27 | 1.35 |
| MAT1SUELO-1 | m³ | Suelo seleccionado s/ PG3 incl. tte. a obra | 0.24 | 2.01 | 0.48 |
| MATRSAVALV3 | m | P.P. valv. 125mm. a a rep. servicios (vent, V.corte, ...) | 0.01 | 467.83 | 4.68 |
| MATTUBPE12516 | m | Tubería de PE100 DN125 PN16 ( a pie de obra) | 1 | 9.06 | 9.06 |
| %CDP.3 | % | Carga, descarga y perdidas 3% | 3.2 % | 44.21 | 1.41 |
| %P.P.PIEZ1 | % | P.P. piezas especiales | 10 % | 45.62 | 4.56 |
|  |  | Total |  |  | 50.18 |

**P4RSAPE160.16** m Reposición tub. DN160mm PE-100/16+arq+valv.+excav+rellenos (27/10/2011)
0 m × 56.52 (59.91 con costes indirectos) = 0.00
Localización, desmontaje programado, y reposición de tubería existente mediante tubería DN160 mm PE-100/PN16, arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 100 mm, lámina PVC señalizadora de servicio normalizada, conexionados de elementos, juntas especiales, p.p. de arquetas normalizadas según detalle definido en planos con base y anclaje de hormigón en caso de valvulerías, tapa de fundición C-400, arquetas en cambios de dirección, conexiones y puntos de ubicación de valvulería ( ventosas trifuncional, válvulas de corte de mismo diámetro, carrete de desmntaje, ..), elementos auxiliares asociados a arqueta (pates, ..), reposición de valvulería asociada afectada ( ventosa, válvula de corte, ..). Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.13 | 13.31 | 1.73 |
| MATCON1 | ud | Cono asimétrico D=100 H=60 | 0.06 | 17.04 | 1.02 |
| MATPATE01 | ud | Pate prefabricado de polipropileno D25 mm | 0.26 | 4.53 | 1.18 |
| MAT4MORTM40 | m³ | Mortero de cemento 1/6 M-40 | 0.008 | 36.87 | 0.29 |
| MAT4HORHM15A | m³ | Hormigón HL-150/P/20 a pie obra | 0.08 | 43.66 | 3.49 |
| MAT4HOR-005 | l | Líquido de curado | 0.05 | 2.68 | 0.13 |
| MAT4TAPA0.6R | m² | Tapa o reja cuadrada fundición dúctil 0.6 x0.6 m C-250+cerco | 0.06 | 41.86 | 2.51 |
| MAT10LHD | ud | Ladrillo hueco doble 25x12x9 visto en obra | 3 | 0.11 | 0.33 |
| MAT4MORT150 | m³ | Mortero M-150 micropilote | 0.01 | 31.54 | 0.32 |
| MAT4TAPA06C | ud | Cerco + Tapa de registro fundición, de sección circular Ø 60 cm. | 0.01 | 53.95 | 0.54 |
| MAT1SUELO-5 | m³ | Arena silícea | 0.12 | 11.27 | 1.35 |
| MAT1SUELO-1 | m³ | Suelo seleccionado s/ PG3 incl. tte. a obra | 0.24 | 2.01 | 0.48 |
| MATTUBPE16016 | m | Tubería de PE100 DN160 PN16 ( a pie de obra) | 1 | 14.64 | 14.64 |
| MATRSAVALV4 | m | P.P. valv. 150mm. a a rep. servicios (vent, V.corte, ...) (material; 11/07/2013) | 0.01 | 467.83 | 4.68 |
| %CDP.3 | % | Carga, descarga y perdidas 3% | 3.2 % | 49.79 | 1.59 |
| %P.P.PIEZ1 | % | P.P. piezas especiales | 10 % | 51.38 | 5.14 |
|  |  | Total |  |  | 56.52 |

**P4RSAFD200** m Reposición tub. DN200mm FD +arq+valv.+excav+rellenos (27/10/2011)
0 m × 72.97 (77.35 con costes indirectos) = 0.00
Localización, desmontaje programado, y reposición de tubería existente mediante tubería fundición DN 200 mm abastecimiento (el revestimiento interior es de mortero de cemento con espesor de 4 mm, con recubrimiento exterior a base de capa de cinc metálico con capa de acabado, con un depósito mínimo de 200 g/m²), arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 100 mm, lámina PVC señalizadora de servicio normalizada, conexionados de elementos, juntas especiales, p.p. de arquetas normalizadas según detalle definido en planos con base y anclaje de hormigón en caso de valvulerías, tapa de fundición C-400, arquetas en cambios de dirección, conexiones y puntos de ubicación de valvulería ( ventosas trifuncional, válvulas de corte de mismo diámetro, carrete de desmntaje, ..), elementos auxiliares asociados a arqueta (pates, ..), reposición de valvulería asociada afectada ( ventosa, válvula de corte, ..). Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.13 | 13.31 | 1.73 |
| MATCON1 | ud | Cono asimétrico D=100 H=60 | 0.06 | 17.04 | 1.02 |
| MATPATE01 | ud | Pate prefabricado de polipropileno D25 mm | 0.26 | 4.53 | 1.18 |
| MAT4MORTM40 | m³ | Mortero de cemento 1/6 M-40 | 0.008 | 36.87 | 0.29 |
| MAT4HORHM15A | m³ | Hormigón HL-150/P/20 a pie obra | 0.08 | 43.66 | 3.49 |
| MAT4HOR-005 | l | Líquido de curado | 0.05 | 2.68 | 0.13 |
| MAT4TAPA0.6R | m² | Tapa o reja cuadrada fundición dúctil 0.6 x0.6 m C-250+cerco | 0.06 | 41.86 | 2.51 |
| MAT10LHD | ud | Ladrillo hueco doble 25x12x9 visto en obra | 3 | 0.11 | 0.33 |
| MAT4MORT150 | m³ | Mortero M-150 micropilote | 0.01 | 31.54 | 0.32 |
| MAT4TAPA06C | ud | Cerco + Tapa de registro fundición, de sección circular Ø 60 cm. | 0.01 | 53.95 | 0.54 |
| MAT1SUELO-5 | m³ | Arena silícea | 0.12 | 11.27 | 1.35 |
| MAT1SUELO-1 | m³ | Suelo seleccionado s/ PG3 incl. tte. a obra | 0.24 | 2.01 | 0.48 |
| MATRSAVALV4 | m | P.P. valv. 150mm. a a rep. servicios (vent, V.corte, ...) | 0.01 | 467.83 | 4.68 |
| MATTUBFD200C6 | m | Tubería de FD abastecimiento/agua regenerada Ø200 Clase 40 (material; 28/06/2017) | 1 | 27.87 | 27.87 |
| %CDP.3 | % | Carga, descarga y perdidas 3% | 3.2 % | 63.02 | 2.02 |
| % P.esp.fund1 | % | P.P. de piezas especiales, T, 30º,45º,90º,conos, reductoras, ... | 2 % | 65.04 | 1.30 |
| %10-MONTAJE | % | Montaje y pruebas-10% | 10 % | 66.34 | 6.63 |
|  |  | Total |  |  | 72.97 |

**P4RSAFD250** m Reposición tub. DN250mm FD +arq+valv.+excav+rellenos (27/10/2011)
0 m × 84.57 (89.64 con costes indirectos) = 0.00
Localización, desmontaje programado, y reposición de tubería existente mediante tubería fundición DN 250 mm abastecimiento (el revestimiento interior es de mortero de cemento con espesor de 4 mm, con recubrimiento exterior a base de capa de cinc metálico con capa de acabado, con un depósito mínimo de 200 g/m²), arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 100 mm, lámina PVC señalizadora de servicio normalizada, conexionados de elementos, juntas especiales, p.p. de arquetas normalizadas según detalle definido en planos con base y anclaje de hormigón en caso de valvulerías, tapa de fundición C-400, arquetas en cambios de dirección, conexiones y puntos de ubicación de valvulería ( ventosas trifuncional, válvulas de corte de mismo diámetro, carrete de desmntaje, ..), elementos auxiliares asociados a arqueta (pates, ..), reposición de valvulería asociada afectada ( ventosa, válvula de corte, ..). Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.13 | 13.31 | 1.73 |
| MATCON1 | ud | Cono asimétrico D=100 H=60 | 0.06 | 17.04 | 1.02 |
| MATPATE01 | ud | Pate prefabricado de polipropileno D25 mm | 0.26 | 4.53 | 1.18 |
| MAT4MORTM40 | m³ | Mortero de cemento 1/6 M-40 | 0.008 | 36.87 | 0.29 |
| MAT4HORHM15A | m³ | Hormigón HL-150/P/20 a pie obra | 0.08 | 43.66 | 3.49 |
| MAT4HOR-005 | l | Líquido de curado | 0.05 | 2.68 | 0.13 |
| MAT4TAPA0.6R | m² | Tapa o reja cuadrada fundición dúctil 0.6 x0.6 m C-250+cerco | 0.06 | 41.86 | 2.51 |
| MAT10LHD | ud | Ladrillo hueco doble 25x12x9 visto en obra | 3 | 0.11 | 0.33 |
| MAT4MORT150 | m³ | Mortero M-150 micropilote | 0.01 | 31.54 | 0.32 |
| MAT4TAPA06C | ud | Cerco + Tapa de registro fundición, de sección circular Ø 60 cm. | 0.01 | 53.95 | 0.54 |
| MAT1SUELO-5 | m³ | Arena silícea | 0.2 | 11.27 | 2.25 |
| MAT1SUELO-1 | m³ | Suelo seleccionado s/ PG3 incl. tte. a obra | 0.3 | 2.01 | 0.60 |
| MATRSAVALV4 | m | P.P. valv. 150mm. a a rep. servicios (vent, V.corte, ...) | 0.01 | 467.83 | 4.68 |
| MATTUBFD250C6 | m | Tubería de FD abastecimiento/agua regenerada Ø250 Clase 40 (material; 26/05/2017) | 1 | 36.86 | 36.86 |
| %CDP.3 | % | Carga, descarga y perdidas 3% | 3.2 % | 73.03 | 2.34 |
| % P.esp.fund1 | % | P.P. de piezas especiales, T, 30º,45º,90º,conos, reductoras, ... | 2 % | 75.37 | 1.51 |
| %10-MONTAJE | % | Montaje y pruebas-10% | 10 % | 76.88 | 7.69 |
|  |  | Total |  |  | 84.57 |

**P4RSAFD300** m Reposición tub. DN300mm FD +arq+valv.+excav+rellenos (27/10/2011)
0 m × 97.14 (102.97 con costes indirectos) = 0.00
Localización, desmontaje programado, y reposición de tubería existente mediante tubería fundición DN 300 mm abastecimiento (el revestimiento interior es de mortero de cemento con espesor de 4 mm, con recubrimiento exterior a base de capa de cinc metálico con capa de acabado, con un depósito mínimo de 200 g/m²), arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 100 mm, lámina PVC señalizadora de servicio normalizada, conexionados de elementos, juntas especiales, p.p. de arquetas normalizadas según detalle definido en planos con base y anclaje de hormigón en caso de valvulerías, tapa de fundición C-400, arquetas en cambios de dirección, conexiones y puntos de ubicación de valvulería ( ventosas trifuncional, válvulas de corte de mismo diámetro, carrete de desmntaje, ..), elementos auxiliares asociados a arqueta (pates, ..), reposición de valvulería asociada afectada ( ventosa, válvula de corte, ..). Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.13 | 13.31 | 1.73 |
| MATCON1 | ud | Cono asimétrico D=100 H=60 | 0.06 | 17.04 | 1.02 |
| MATPATE01 | ud | Pate prefabricado de polipropileno D25 mm | 0.26 | 4.53 | 1.18 |
| MAT4MORTM40 | m³ | Mortero de cemento 1/6 M-40 | 0.008 | 36.87 | 0.29 |
| MAT4HORHM15A | m³ | Hormigón HL-150/P/20 a pie obra | 0.08 | 43.66 | 3.49 |
| MAT4HORHA25 | m³ | Hormigón HA 25/b/20/Iia a pie de obra | 0.08 | 51.97 | 4.16 |
| MAT4HOR-005 | l | Líquido de curado | 0.05 | 2.68 | 0.13 |
| MAT4TAPA0.6R | m² | Tapa o reja cuadrada fundición dúctil 0.6 x0.6 m C-250+cerco | 0.07 | 41.86 | 2.93 |
| MAT10LHD | ud | Ladrillo hueco doble 25x12x9 visto en obra | 4 | 0.11 | 0.44 |
| MAT4MORT150 | m³ | Mortero M-150 micropilote | 0.01 | 31.54 | 0.32 |
| MAT4TAPA06C | ud | Cerco + Tapa de registro fundición, de sección circular Ø 60 cm. | 0.01 | 53.95 | 0.54 |
| MAT1SUELO-5 | m³ | Arena silícea | 0.12 | 11.27 | 1.35 |
| MAT1SUELO-1 | m³ | Suelo seleccionado s/ PG3 incl. tte. a obra | 0.24 | 2.01 | 0.48 |
| MATRSAVALV5 | m | P.P. valv. 300mm. a a rep. servicios (vent, V.corte, ...) (material; 28/07/2013) | 0.015 | 561.09 | 8.42 |
| MATTUBFD300C4 | m | Tubería de FD abastecimiento/agua regenerada Ø300 Clase40 (material; 29/06/2017) | 1 | 40.32 | 40.32 |
| %CDP.3 | % | Carga, descarga y perdidas 3% | 3.2 % | 83.90 | 2.68 |
| % P.esp.fund1 | % | P.P. de piezas especiales, T, 30º,45º,90º,conos, reductoras, ... | 2 % | 86.58 | 1.73 |
| %10-MONTAJE | % | Montaje y pruebas-10% | 10 % | 88.31 | 8.83 |
|  |  | Total |  |  | 97.14 |

**P4RSAFD400** m Reposición tub. DN400mm FD +arq+valv.+excav+rellenos (27/10/2011)
0 m × 156.81 (166.22 con costes indirectos) = 0.00
Localización, desmontaje programado, y reposición de tubería existente mediante tubería fundición DN 400 mm K9 abastecimiento (el revestimiento interior es de mortero de cemento con espesor de 4 mm, con recubrimiento exterior a base de capa de cinc metálico con capa de acabado, con un depósito mínimo de 200 g/m²), arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 100 mm, lámina PVC señalizadora de servicio normalizada, conexionados de elementos, juntas especiales, p.p. de arquetas normalizadas según detalle definido en planos con base y anclaje de hormigón en caso de valvulerías, tapa de fundición C-400, arquetas en cambios de dirección, conexiones y puntos de ubicación de valvulería ( ventosas trifuncional, válvulas de corte de mismo diámetro, carrete de desmntaje, ..), elementos auxiliares asociados a arqueta (pates, ..), reposición de valvulería asociada afectada ( ventosa, válvula de corte, ..). Unidad totalmente ejecutada.

| Código | Ud | Descripción | Rendimiento | Precio | Importe |
|---|---|---|---|---|---|
| MAO-004B | h | Oficial 1ª instalaciones | 0.15 | 17.53 | 2.63 |
| MAO-007 | h | Peón general | 0.2 | 16.6 | 3.32 |
| MAO-001 | h | Cuadrilla "A" | 0.5 | 42 | 21.00 |
| MAQ-001A | h | Camión grúa- pluma corto | 0.13 | 26.27 | 3.42 |
| MAQ-002A2 | h | Retroexcavadora ruedas hidráulica 71/100 CV | 0.25 | 31.53 | 7.88 |
| MAQ-022 | h | Vibrador hormigón o Regla vibrante | 0.01 | 14.54 | 0.15 |
| MATELECBAN250 | ud | Banda señalización 250 mm PVC | 1 | 0.23 | 0.23 |
| MATARQP1C | ud | Anillo pozo horm. D=100 h=50+junta EPDM | 0.13 | 13.31 | 1.73 |
| MATCON1 | ud | Cono asimétrico D=100 H=60 | 0.06 | 17.04 | 1.02 |
| MATPATE01 | ud | Pate prefabricado de polipropileno D25 mm | 0.26 | 4.53 | 1.18 |
| MAT4MORTM40 | m³ | Mortero de cemento 1/6 M-40 | 0.008 | 36.87 | 0.29 |
| MAT4HORHM15A | m³ | Hormigón HL-150/P/20 a pie obra | 0.08 | 43.66 | 3.49 |
| MAT4HORHA25 | m³ | Hormigón HA 25/b/20/Iia a pie de obra | 0.08 | 51.97 | 4.16 |
| MAT4HOR-005 | l | Líquido de curado | 0.05 | 2.68 | 0.13 |
| MAT4TAPA0.6R | m² | Tapa o reja cuadrada fundición dúctil 0.6 x0.6 m C-250+cerco | 0.07 | 41.86 | 2.93 |
| MAT10LHD | ud | Ladrillo hueco doble 25x12x9 visto en obra | 4 | 0.11 | 0.44 |
| MAT4MORT150 | m³ | Mortero M-150 micropilote | 0.01 | 31.54 | 0.32 |
| MAT4TAPA06C | ud | Cerco + Tapa de registro fundición, de sección circular Ø 60 cm. | 0.01 | 53.95 | 0.54 |
| MAT1SUELO-5 | m³ | Arena silícea | 0.25 | 11.27 | 2.82 |
| MAT1SUELO-1 | m³ | Suelo seleccionado s/ PG3 incl. tte. a obra | 0.4 | 2.01 | 0.80 |
| MATRSAVALV6 | m | P.P. valv. 400mm. a a rep. servicios (vent, V.corte, ...) (material; 28/07/2013) | 0.015 | 686.58 | 10.30 |
| MATTUBFD400C4 | m | Tubería de FD abastecimiento/agua regenerada Ø400 C30 (material; 26/05/2017) | 1 | 66.64 | 66.64 |
| %CDP.3 | % | Carga, descarga y perdidas 3% | 3.2 % | 135.42 | 4.33 |
| % P.esp.fund1 | % | P.P. de piezas especiales, T, 30º,45º,90º,conos, reductoras, ... | 2 % | 139.75 | 2.80 |
| %10-MONTAJE | % | Montaje y pruebas-10% | 10 % | 142.55 | 14.26 |
|  |  | Total |  |  | 156.81 |

**P4RSAFD500** m Reposición tub. DN500mm FD +arq+valv.+excav+rellenos (27/10/2011)
0 m × 208.91 (221.44 con costes indirectos) = 0.00
Localización, desmontaje programado, y reposición de tubería existente mediante tubería fundición DN 500 mm C40 abastecimiento (el revestimiento interior es de mortero de cemento con espesor de 4 mm, con recubrimiento exterior a base de capa de cinc metálico con capa de acabado, con un depósito mínimo de 200 g/m²), arquetas y valvulería asociada, incluyendo operaciones de localización mediante calas y/o sistemas de microgravimetría con técnico cualificado, programación de corte y rotura con empresa de servicios, gestión y pago de canon y tasas requeridas, demolición, carga y retirada de conducciones, arquetas y elementos asociados, transporte a vertedero autorizado, pago de canon de vertido, reposición de servicio mediante retranqueo, con excavación en zanja de ancho especificado en planos mínimo 0.8m, con base de apoyo de cama de arena de 15 cm, relleno con suelo seleccionado hasta 30 cm sobre clave de tubería, posterior relleno localizado con suelo procedente de préstamo tamaño máximo 100 mm, lámina PVC señalizadora de servicio normalizada, conexionados de elementos, juntas especiales, p.p. de arquetas normalizadas según detalle definido en planos con base y anclaje de hormigón en caso de valvulerías, tapa de fundición C-400, arquetas en cambios de dirección, conexiones y puntos de ubicación de valvulería ( ventosas trifuncional, válvulas de corte de mismo diámetro, carrete de desmntaje, ..), elementos auxiliares asociados a arqueta (pates, ..), reposición de valvulería asociada afectada ( ventosa, válvula de corte, ..). Unidad totalmente ejecutada.

| Código | Ud | Descripción | Rendimiento | Precio | Importe |
|---|---|---|---|---|---|
| MAO-004B | h | Oficial 1ª instalaciones | 0.15 | 17.53 | 2.63 |
| MAO-007 | h | Peón general | 0.2 | 16.6 | 3.32 |
| MAO-001 | h | Cuadrilla "A" | 1 | 42 | 42.00 |
| MAQ-001A | h | Camión grúa- pluma corto | 0.13 | 26.27 | 3.42 |
| MAQ-002A2 | h | Retroexcavadora ruedas hidráulica 71/100 CV | 0.5 | 31.53 | 15.77 |
| MAQ-022 | h | Vibrador hormigón o Regla vibrante | 0.01 | 14.54 | 0.15 |
| MATELECBAN250 | ud | Banda señalización 250 mm PVC | 1 | 0.23 | 0.23 |
| MATARQP1C | ud | Anillo pozo horm. D=100 h=50+junta EPDM | 0.13 | 13.31 | 1.73 |
| MATCON1 | ud | Cono asimétrico D=100 H=60 | 0.06 | 17.04 | 1.02 |
| MATPATE01 | ud | Pate prefabricado de polipropileno D25 mm | 0.26 | 4.53 | 1.18 |
| MAT4MORTM40 | m³ | Mortero de cemento 1/6 M-40 | 0.008 | 36.87 | 0.29 |
| MAT4HORHM15A | m³ | Hormigón HL-150/P/20 a pie obra | 0.08 | 43.66 | 3.49 |
| MAT4HORHA25 | m³ | Hormigón HA 25/b/20/Iia a pie de obra | 0.08 | 51.97 | 4.16 |
| MAT4HOR-005 | l | Líquido de curado | 0.05 | 2.68 | 0.13 |
| MAT4TAPA0.6R | m² | Tapa o reja cuadrada fundición dúctil 0.6 x0.6 m C-250+cerco | 0.07 | 41.86 | 2.93 |
| MAT10LHD | ud | Ladrillo hueco doble 25x12x9 visto en obra | 4 | 0.11 | 0.44 |
| MAT4MORT150 | m³ | Mortero M-150 micropilote | 0.01 | 31.54 | 0.32 |
| MAT4TAPA06C | ud | Cerco + Tapa de registro fundición, de sección circular Ø 60 cm. | 0.01 | 53.95 | 0.54 |
| MAT1SUELO-5 | m³ | Arena silícea | 0.3 | 11.27 | 3.38 |
| MAT1SUELO-1 | m³ | Suelo seleccionado s/ PG3 incl. tte. a obra | 0.7 | 2.01 | 1.41 |
| MATRSAVALV6 | m | P.P. valv. 400mm. a a rep. servicios (vent, V.corte, ...) | 0.015 | 686.58 | 10.30 |
| MATTUBFD500C4 | m | Tubería de FD abastecimiento/agua regenerada Ø500 C30 (material; 26/05/2017) | 1 | 99.62 | 99.62 |
| %CDP.3 | % | Carga, descarga y perdidas 3% | 3.2 % | 198.46 | 6.35 |
| % P.esp.fund1 | % | P.P. de piezas especiales, T, 30º,45º,90º,conos, reductoras, ... | 2 % | 204.81 | 4.10 |
|  |  | Total |  |  | 208.91 |

**P5ARQLD1A** ud Arq. ladrillo 1pie DN1.2m+enfosc+tapa FD H<=2.5m
0 ud × 565.87 (599.82 con costes indirectos) = 0.00

**P5ARQP-1A** ud Arq. pref DN=1.0 m H=2.5m+tapa fundición DN600 +pates
0 ud × 571.13 (605.4 con costes indirectos) = 0.00

**P5ARQpref1.0** ud Arqueta prefabricada 1.0x1.0x1.5+ tapa acero galvanizada+pates (27/10/2011)
0 ud × 339.62 (360 con costes indirectos) = 0.00
Arqueta prefabricada de hormigón armado de dimensiones 1,0x1,0m y altura de hasta 1.5m, compuesta por módulos de 1.0x1.0x1.0 y piezas especiales , apoyada sobre fondo de caja excavado y compactado con 0.2m de hormigón en masa HM-20, incluida tapa superior armada, tapa de acero galvanizado en caliente de 3 mm estriada, cerco y precerco, rejillas de ventilación, unión entre módulos de cordón impermeabilizante de polisulfuro, agujeros para entrada de tuberías de dimensiones especificadas, incluso sobre excavación necesaria para la colocación de la arqueta, y posterior relleno de la misma con suelo procedente de excavación seleccionado y/o cribado con tamaño máximo de árido 10 mm. Unidad totalmente colocada.

| Código | Ud | Descripción | Rendimiento | Precio | Importe |
|---|---|---|---|---|---|
| MAO-001 | h | Cuadrilla "A" | 0.8 | 42 | 33.60 |
| MAO-004B | h | Oficial 1ª instalaciones | 0.15 | 17.53 | 2.63 |
| MAO-007 | h | Peón general | 0.3 | 16.6 | 4.98 |
| MAQ-001A | h | Camión grúa- pluma corto | 1.2 | 26.27 | 31.52 |
| MAQ-002A2 | h | Retroexcavadora ruedas hidráulica 71/100 CV | 0.6 | 31.53 | 18.92 |
| MAQ-004A2 | h | Camión basculante 4x4 14 t. | 0.5 | 24.02 | 12.01 |
| MAQ-022 | h | Vibrador hormigón o Regla vibrante | 0.01 | 14.54 | 0.15 |
| MATPATE01 | ud | Pate prefabricado de polipropileno D25 mm | 5 | 4.53 | 22.65 |
| MAT4MORTM40 | m³ | Mortero de cemento 1/6 M-40 | 0.008 | 36.87 | 0.29 |
| MATTAPAGALV | m² | Tapa galvanizada estriada dos hojas incluso candado 6 mm (material; 03/11/2011) | 1 | 42 | 42.00 |
| MAT4HORHA30B | m³ | Hormigón HA 30/B/20/IV+QbSR a pie de obra | 0.2 | 67.21 | 13.44 |
| MAT4HOR-005 | l | Líquido de curado | 0.2 | 2.68 | 0.54 |
| MATARQ1X1 | ud | Arqueta prefabricada 1x1x1,5+p.p. cordón EPDM (material; 01/10/2013) | 1.5 | 104.59 | 156.89 |
|  |  | Total |  |  | 339.62 |

| Medición | Parcial |
|---|---|
| Entrega a dep. de lavado |  |
| Total | 0 |

**P5ARQPREF1** ud Arqueta prefabricada 1.0x1.0x2,5+ tapa FD+pates+rellenos (27/10/2011)
0 ud × 429.86 (455.65 con costes indirectos) = 0.00
Arqueta prefabricada de hormigón armado de dimensiones 1,0x1,0m y altura de de 1,5-2,5m, compuesta por módulos de 1.0x1.0x1.0 y piezas especiales , pieza tapa con apertura DN600 mm, huecos preformados para conexión de tuberías de diámetro múltiple apoyada sobre fondo de caja excavado y compactado, ejecución de 0.2m de hormigón en masa HM-20 de base y apoyo, incluida tapa fundición DN 600 mm D-400, cerco y precerco, unión entre módulos de cordón impermeabilizante de polisulfuro entre elementos prefabricados, relleno de estanqueidad en unión de tubos, incluso sobre excavación necesaria para la colocación de la arqueta, y posterior relleno de la misma con suelo procedente de excavación seleccionado y/o cribado con tamaño máximo de árido 10 mm. Unidad totalmente colocada.

| Código | Ud | Descripción | Rendimiento | Precio | Importe |
|---|---|---|---|---|---|
| MAO-001 | h | Cuadrilla "A" | 0.8 | 42 | 33.60 |
| MAO-004B | h | Oficial 1ª instalaciones | 0.15 | 17.53 | 2.63 |
| MAO-007 | h | Peón general | 0.3 | 16.6 | 4.98 |
| MAQ-001A | h | Camión grúa- pluma corto | 1.2 | 26.27 | 31.52 |
| MAQ-002A2 | h | Retroexcavadora ruedas hidráulica 71/100 CV | 0.6 | 31.53 | 18.92 |
| MAQ-004A2 | h | Camión basculante 4x4 14 t. | 0.5 | 24.02 | 12.01 |
| MAQ-022 | h | Vibrador hormigón o Regla vibrante | 0.01 | 14.54 | 0.15 |
| MATPATE01 | ud | Pate prefabricado de polipropileno D25 mm | 5 | 4.53 | 22.65 |
| MAT4MORTM40 | m³ | Mortero de cemento 1/6 M-40 | 0.008 | 36.87 | 0.29 |
| MAT4HORHA30B | m³ | Hormigón HA 30/B/20/IV+QbSR a pie de obra | 0.2 | 67.21 | 13.44 |
| MAT4HOR-005 | l | Líquido de curado | 0.2 | 2.68 | 0.54 |
| MATARQ1X1 | ud | Arqueta prefabricada 1x1x1,5+p.p. cordón EPDM | 2 | 104.59 | 209.18 |
| MAT4JTAHIDROF | m | Cordón poliuretano hidroexpansivo | 4.2 | 6.19 | 26.00 |
| MAT4TAPA06C | ud | Cerco + Tapa de registro fundición, de sección circular Ø 60 cm. | 1 | 53.95 | 53.95 |
|  |  | Total |  |  | 429.86 |

**P5ARQPREF2** ud Arqueta prefabricada 1.0x1.0x4.0+ tapa FD+pates+rellenos (27/10/2011)
0 ud × 918.68 (973.8 con costes indirectos) = 0.00
Arqueta prefabricada de hormigón armado de dimensiones 1,0x1,0m y altura de 2,5 a 4.0m medido de solera hasta coronación, compuesta por módulos de 1.0x1.0x1.0 y piezas especiales , pieza tapa con apertura DN600 mm, huecos preformados para conexión de tuberías de diámetro múltiple apoyada sobre fondo de caja excavado y compactado, ejecución de 0.2m de hormigón en masa HM-20 de base y apoyo, incluida tapa fundición DN 600 mm D-400, cerco y precerco, unión entre módulos de cordón impermeabilizante de polisulfuro entre elementos prefabricados, relleno de estanqueidad en unión de tubos, incluso sobre excavación necesaria para la colocación de la arqueta, y posterior relleno de la misma con suelo procedente de excavación seleccionado y/o cribado con tamaño máximo de árido 10 mm. Unidad totalmente colocada.

| Código | Ud | Descripción | Rendimiento | Precio | Importe |
|---|---|---|---|---|---|
| MAO-001 | h | Cuadrilla "A" | 3.2 | 42 | 134.40 |
| MAO-004B | h | Oficial 1ª instalaciones | 0.8 | 17.53 | 14.02 |
| MAO-007 | h | Peón general | 1.2 | 16.6 | 19.92 |
| MAQ-001A | h | Camión grúa- pluma corto | 3 | 26.27 | 78.81 |
| MAQ-002A2 | h | Retroexcavadora ruedas hidráulica 71/100 CV | 1.8 | 31.53 | 56.75 |
| MAQ-004A2 | h | Camión basculante 4x4 14 t. | 1.2 | 24.02 | 28.82 |
| MAQ-022 | h | Vibrador hormigón o Regla vibrante | 0.8 | 14.54 | 11.63 |
| MATPATE01 | ud | Pate prefabricado de polipropileno D25 mm | 13 | 4.53 | 58.89 |
| MAT4MORTM40 | m³ | Mortero de cemento 1/6 M-40 | 0.1 | 36.87 | 3.69 |
| MAT4HORHA30B | m³ | Hormigón HA 30/B/20/IV+QbSR a pie de obra | 0.2 | 67.21 | 13.44 |
| MATARQ1X1 | ud | Arqueta prefabricada 1x1x1,5+p.p. cordón EPDM | 4 | 104.59 | 418.36 |
| MAT4JTAHIDROF | m | Cordón poliuretano hidroexpansivo | 4.2 | 6.19 | 26.00 |
| MAT4TAPA06C | ud | Cerco + Tapa de registro fundición, de sección circular Ø 60 cm. | 1 | 53.95 | 53.95 |
|  |  | Total |  |  | 918.68 |

**P5ARQLD2** ud Arqueta de registro 80x80x100 1/2 tapa FD (27/10/2011)
0 ud × 179.86 (190.65 con costes indirectos) = 0.00
Arqueta de registro de dimensiones interiores 80x80x100 cm, realizada con fábrica de ladrillo perforado de 1/2 pie de espesor, recibido con mortero de cemento 1:6, sobre solera de hormigón de HM 20/P/20/I de 20 cm de espesor, enfoscado y bruñida interiormente, incluso cerco y tapa de hierro fundido de 80x80 normalizada D-400. Unidad totalmente terminada.

| Código | Ud | Descripción | Rendimiento | Precio | Importe |
|---|---|---|---|---|---|
| MAO-001 | h | Cuadrilla "A" | 3 | 42 | 126.00 |
| MAQ-001A | h | Camión grúa- pluma corto | 0.2 | 26.27 | 5.25 |
| MAQ-002A2 | h | Retroexcavadora ruedas hidráulica 71/100 CV | 0.5 | 31.53 | 15.77 |
| MAQ-022 | h | Vibrador hormigón o Regla vibrante | 0.01 | 14.54 | 0.15 |
| MAT4MORTM40 | m³ | Mortero de cemento 1/6 M-40 | 0.1 | 36.87 | 3.69 |
| MAT10LHD2 | ud | Ladrillo hueco doble 25x12x9 | 170 | 0.08 | 13.60 |
| MAT1SUELO-1 | m³ | Suelo seleccionado s/ PG3 incl. tte. a obra | 1.5 | 2.01 | 3.02 |
| MAT1SUELO-4 | m³ | Suelo adecuado s/ PG3 incl. tte. a obra | 0.5 | 1.3 | 0.65 |
| MAT4ACER-01 | kg | Acero B-500s | 1.5 | 1.15 | 1.73 |
| MAT4HORHM20A1 | m³ | Hormigón HM-20/B/20/IIa a pie obra | 0.2 | 47.28 | 9.46 |
| MAT4HOR-005 | l | Líquido de curado | 0.2 | 2.68 | 0.54 |
|  |  | Total |  |  | 179.86 |

**P5ARQLD3** ud Arqueta de registro 70x70x100 1/2 tapa FD (27/10/2011)
0 ud × 174.79 (185.28 con costes indirectos) = 0.00
Arqueta de registro de dimensiones interiores 70x70x100 cm, realizada con fábrica de ladrillo perforado de 1/2 pie de espesor, recibido con mortero de cemento 1:6, sobre solera de hormigón de HM 20/P/20/I de 20 cm de espesor, enfoscado y bruñida interiormente, incluso cerco y tapa de hierro fundido de 70x70 normalizada D-400. Unidad totalmente terminada.

| Código | Ud | Descripción | Rendimiento | Precio | Importe |
|---|---|---|---|---|---|
| MAO-001 | h | Cuadrilla "A" | 3 | 42 | 126.00 |
| MAQ-001A | h | Camión grúa- pluma corto | 0.2 | 26.27 | 5.25 |
| MAQ-002A2 | h | Retroexcavadora ruedas hidráulica 71/100 CV | 0.5 | 31.53 | 15.77 |
| MAQ-022 | h | Vibrador hormigón o Regla vibrante | 0.01 | 14.54 | 0.15 |
| MAT4MORTM40 | m³ | Mortero de cemento 1/6 M-40 | 0.1 | 36.87 | 3.69 |
| MAT10LHD2 | ud | Ladrillo hueco doble 25x12x9 | 110 | 0.08 | 8.80 |
| MAT1SUELO-1 | m³ | Suelo seleccionado s/ PG3 incl. tte. a obra | 1.5 | 2.01 | 3.02 |
| MAT1SUELO-4 | m³ | Suelo adecuado s/ PG3 incl. tte. a obra | 0.5 | 1.3 | 0.65 |
| MAT4ACER-01 | kg | Acero B-500s | 1.5 | 1.15 | 1.73 |
| MAT4HORHM20A1 | m³ | Hormigón HM-20/B/20/IIa a pie obra | 0.2 | 47.28 | 9.46 |
| MAT4HOR-005 | l | Líquido de curado | 0.1 | 2.68 | 0.27 |
|  |  | Total |  |  | 174.79 |

**P5ARQLD4** ud Arqueta de registro 60x60x100 1/2 tapa FD (27/10/2011)
0 ud × 142.52 (151.07 con costes indirectos) = 0.00
Arqueta de registro de dimensiones interiores 60x60x100 cm, realizada con fábrica de ladrillo perforado de 1/2 pie de espesor, recibido con mortero de cemento 1:6, sobre solera de hormigón de HM 20/P/20/I de 20 cm de espesor, enfoscado y bruñida interiormente, incluso cerco y tapa de hierro fundido de 60x60normalizada D-400. Unidad totalmente terminada.

| Código | Ud | Descripción | Rendimiento | Precio | Importe |
|---|---|---|---|---|---|
| MAO-001 | h | Cuadrilla "A" | 2.5 | 42 | 105.00 |
| MAQ-001A | h | Camión grúa- pluma corto | 0.1 | 26.27 | 2.63 |
| MAQ-002A2 | h | Retroexcavadora ruedas hidráulica 71/100 CV | 0.5 | 31.53 | 15.77 |
| MAQ-022 | h | Vibrador hormigón o Regla vibrante | 0.01 | 14.54 | 0.15 |
| MAT4MORTM40 | m³ | Mortero de cemento 1/6 M-40 | 0.1 | 36.87 | 3.69 |
| MAT10LHD2 | ud | Ladrillo hueco doble 25x12x9 | 100 | 0.08 | 8.00 |
| MAT1SUELO-1 | m³ | Suelo seleccionado s/ PG3 incl. tte. a obra | 1.2 | 2.01 | 2.41 |
| MAT1SUELO-4 | m³ | Suelo adecuado s/ PG3 incl. tte. a obra | 0.2 | 1.3 | 0.26 |
| MAT4ACER-01 | kg | Acero B-500s | 1.1 | 1.15 | 1.27 |
| MAT4HORHM20A1 | m³ | Hormigón HM-20/B/20/IIa a pie obra | 0.07 | 47.28 | 3.31 |
| MAT4HOR-005 | l | Líquido de curado | 0.01 | 2.68 | 0.03 |
|  |  | Total |  |  | 142.52 |

**P5ARQLD6** ud Arqueta de registro 40x40x50 1/2 tapa FD (27/10/2011)
0 ud × 59.29 (62.85 con costes indirectos) = 0.00
Arqueta de registro de dimensiones interiores 40x40x50 cm, realizada con fábrica de ladrillo perforado de 1/2 pie de espesor, recibido con mortero de cemento 1:6, sobre solera de hormigón de HM 20/P/20/I de 20 cm de espesor, enfoscado y bruñida interiormente, incluso cerco y tapa de hierro fundido de 40x40 normalizada D-400. Unidad totalmente terminada.

| Código | Ud | Descripción | Rendimiento | Precio | Importe |
|---|---|---|---|---|---|
| MAO-001 | h | Cuadrilla "A" | 1 | 42 | 42.00 |
| MAQ-001A | h | Camión grúa- pluma corto | 0.05 | 26.27 | 1.31 |
| MAQ-002A2 | h | Retroexcavadora ruedas hidráulica 71/100 CV | 0.2 | 31.53 | 6.31 |
| MAQ-022 | h | Vibrador hormigón o Regla vibrante | 0.01 | 14.54 | 0.15 |
| MAT4MORTM40 | m³ | Mortero de cemento 1/6 M-40 | 0.03 | 36.87 | 1.11 |
| MAT10LHD2 | ud | Ladrillo hueco doble 25x12x9 | 56 | 0.08 | 4.48 |
| MAT1SUELO-1 | m³ | Suelo seleccionado s/ PG3 incl. tte. a obra | 0.2 | 2.01 | 0.40 |
| MAT1SUELO-4 | m³ | Suelo adecuado s/ PG3 incl. tte. a obra | 0.1 | 1.3 | 0.13 |
| MAT4ACER-01 | kg | Acero B-500s | 1.1 | 1.15 | 1.27 |
| MAT4HORHM20A1 | m³ | Hormigón HM-20/B/20/IIa a pie obra | 0.045 | 47.28 | 2.13 |
| MAT4HOR-005 | l | Líquido de curado | 0.001 | 2.68 | 0.00 |
|  |  | Total |  |  | 59.29 |

**P6VC.060.16** ud Válvula compuerta ø 50/60 mm, 16 atm, instalada
0 ud × 64.2 (68.05 con costes indirectos) = 0.00

**P6VC.080.16** ud Válvula compuerta ø 80 mm, 16 atm, instalada
0 ud × 72.57 (76.92 con costes indirectos) = 0.00

**P6VC.100.16** ud Válvula compuerta ø 100 mm, 16 atm, instalada
0 ud × 155.78 (165.13 con costes indirectos) = 0.00

**P6VC.125.16** ud Válvula compuerta ø 125 mm, 16 atm, instalada
0 ud × 228.1 (241.79 con costes indirectos) = 0.00

**P6VM.250.16** ud Válvula mariposa ø 250 mm, 16 atm, instalada. Manual
0 ud × 785.12 (832.23 con costes indirectos) = 0.00

**P6VM.300.16** ud Válvula mariposa ø 300 mm, 16 atm, instalada. Manual
0 ud × 1231.15 (1305.02 con costes indirectos) = 0.00

**P6CD.080.16** ud Carrete desmontaje DN80 PN16
0 ud × 49.23 (52.18 con costes indirectos) = 0.00

**P6CD.100.16** ud Carrete desmontaje DN100 PN16
0 ud × 69.69 (73.87 con costes indirectos) = 0.00

**P6CD.125.16** ud Carrete desmontaje DN125 PN16
0 ud × 112.19 (118.92 con costes indirectos) = 0.00

**P6CD.150.16** ud Carrete desmontaje DN150PN16
0 ud × 146.18 (154.95 con costes indirectos) = 0.00

**P6CD.200.16** ud Carrete desmontaje DN200 PN16
0 ud × 176.13 (186.7 con costes indirectos) = 0.00

**P6CD.250.16** ud Carrete desmontaje DN250 PN16
0 ud × 195.53 (207.26 con costes indirectos) = 0.00

**P6CD.300.16** ud Carrete desmontaje DN 300 PN16
0 ud × 269.38 (285.54 con costes indirectos) = 0.00

**P6PM125INX** ud Carrete pasamuros 125 mm AISI 316 brida-brida
0 ud × 137.89 (146.16 con costes indirectos) = 0.00

**P6PM150INX** ud Carrete pasamuros 150mm AIS I316 brida-brida
0 ud × 165.91 (175.86 con costes indirectos) = 0.00

**P6PM200INX** ud Carrete pasamuros 200mm AISI 316 brida-brida
0 ud × 197.43 (209.28 con costes indirectos) = 0.00

**P6PM250INX** ud Carrete pasamuros 250mm AISI 316 brida-brida
0 ud × 204.84 (217.13 con costes indirectos) = 0.00

**P6PM300INX** ud Carrete pasamuros 300mm AISI316 brida-brida
0 ud × 238.71 (253.03 con costes indirectos) = 0.00

**P6PM400INX** ud Carrete pasamuros 400mm AISI316 brida-brida
0 ud × 289.09 (306.44 con costes indirectos) = 0.00

**P6PM500INX** ud Carrete pasamuros 500mm AISI316 brida-brida
0 ud × 396.46 (420.25 con costes indirectos) = 0.00

**P6VENT.050.16** ud Ventosa trifuncional DN50 mm PN16 (01/09/2005)
0 ud × 199.38 (211.34 con costes indirectos) = 0.00
Suministro e instalación de ventosa trifuncional, DN 50 mm PN16, con un orificio de purga capaz de expulsar al menos el 2% del aire ocluido y capacidad de admisión de aire según el PPTP, unión mediante bridas y revestimiento de epoxi o vitrocerámico según Especificación Técnica incluso juntas elastoméricas de estanquidad, tornillería de acero inoxidable, instalación y pruebas necesarias para su correcto funcionamiento.

| Código | Ud | Descripción | Rendimiento | Precio | Importe |
|---|---|---|---|---|---|
| MAO-003 | h | Capataz | 0.02 | 20 | 0.40 |
| MAO-004B | h | Oficial 1ª instalaciones | 2 | 17.53 | 35.06 |
| MAT6VC50.16 | ud | Válvula de compuerta DN50 PN16 | 1 | 26.5 | 26.50 |
| MAT6V050PN16 | Ud | Ventosa trifuncional DN 50 PN16 (material; 11/07/2013) | 1 | 126.5 | 126.50 |
| MATCD50 | ud | Carrete 2" en ventosa | 1 | 10.92 | 10.92 |
|  |  | Total |  |  | 199.38 |

**P6VENT.080.16** ud Ventosa trifuncional DN80 mm PN16 (10/07/2013)
0 ud × 361.87 (383.58 con costes indirectos) = 0.00
Suministro e instalación de ventosa trifuncional, DN 80 mm PN16, con un orificio de purga capaz de expulsar al menos el 2% del aire ocluido y capacidad de admisión de aire según el PPTP, unión mediante bridas y revestimiento de epoxi o vitrocerámico según Especificación Técnica incluso juntas elastoméricas de estanquidad, tornillería de acero inoxidable, instalación y pruebas necesarias para su correcto funcionamiento.

| Código | Ud | Descripción | Rendimiento | Precio | Importe |
|---|---|---|---|---|---|
| MAO-003 | h | Capataz | 0.02 | 20 | 0.40 |
| MAO-004B | h | Oficial 1ª instalaciones | 1.5 | 17.53 | 26.30 |
| MAT6V080PN16 | Ud | Ventosa trifuncional DN 80 PN16 (material; 11/07/2013) | 1 | 267.33 | 267.33 |
| MAT6VC80.16 | ud | Válvula compuerta ø 80 mm, 16 atm (pie obra) | 1 | 36.34 | 36.34 |
| MAT6CD.3 | ud | Carrete 3" en ventosa | 1 | 31.5 | 31.50 |
|  |  | Total |  |  | 361.87 |

**P6VENT.100.16** ud Ventosa trifuncional DN100 mm PN16 (25/01/2008)
0 ud × 585.48 (620.61 con costes indirectos) = 0.00
Suministro e instalación de ventosa trifuncional, DN 100 mm PN16, con un orificio de purga capaz de expulsar al menos el 2% del aire ocluido y capacidad de admisión de aire según el PPTP, unión mediante bridas y revestimiento de epoxi o vitrocerámico según Especificación Técnica incluso juntas elastoméricas de estanquidad, tornillería de acero inoxidable, instalación y pruebas necesarias para su correcto funcionamiento.

| Código | Ud | Descripción | Rendimiento | Precio | Importe |
|---|---|---|---|---|---|
| MAO-003 | h | Capataz | 0.02 | 20 | 0.40 |
| MAO-004B | h | Oficial 1ª instalaciones | 3.5 | 17.53 | 61.36 |
| MAQ-001A | h | Camión grúa- pluma corto | 1 | 26.27 | 26.27 |
| MAT6VC100.16 | ud | Válvula de compuerta DN100 PN16 | 1 | 111.15 | 111.15 |
| MAT6V100PN16 | Ud | Ventosa trifuncional DN 100 PN16 (material; 11/07/2013) | 1 | 327 | 327.00 |
| MAT6CD100.16 | ud | Carrete desmontaje autoportante DN100 PN16 | 1 | 59.3 | 59.30 |
|  |  | Total |  |  | 585.48 |

**TUB.FD.150A** m Tubería de FD DN150 C40+pp piezas+J. Flex (26/05/2017)
0 m × 24.04 (25.48 con costes indirectos) = 0.00
Tuberia de fundicion ductil de diametro nominal 150 mm con junta flexible automatica, clase C40, el revestimiento interior es de mortero de cemento, con recubrimiento exterior a base de capa de cinc y aluminio metálico acabado mediante pintura epoxi según norma EN-545, y especificaciones s/ PPTP. Incluyendo el material, codos, piezas especiales, (uniones , tes, reductoras, conos,..),carga, transporte y distribucion en obra, instalacion en zanja y pruebas segun pliego. unidad totalmente terminada

| Código | Ud | Descripción | Rendimiento | Precio | Importe |
|---|---|---|---|---|---|
| MATTUBFD150C6 | m | Tubería de FD abastecimiento/agua regenerada Ø150 Clase 40 (material; 19/06/2017) | 1 | 18.82 | 18.82 |
| % P.esp.fund1 | % | P.P. de piezas especiales, T, 30º,45º,90º,conos, reductoras, ... | 2 % | 18.82 | 0.38 |
| MAO-004 | h | Oficial 1ª | 0.01 | 17.53 | 0.18 |
| MAO-007 | h | Peón general | 0.1 | 16.6 | 1.66 |
| MAQ-001B | h | Camión grúa 15 tn | 0.1 | 30 | 3.00 |
|  |  | Total |  |  | 24.04 |

Relación comercial: 0.3262293702595

**TUB.FD.250A** m Tubería de FD DN250 C40+pp piezas+J. Flex (26/05/2017)
0 m × 58.55 (62.06 con costes indirectos) = 0.00
Tuberia de fundicion ductil de diametro nominal 250 mm con junta flexible automatica, clase C40, el revestimiento interior es de mortero de cemento, con recubrimiento exterior a base de capa de cinc y aluminio metálico acabado mediante pintura epoxi según norma EN-545, y especificaciones s/ PPTP. Incluyendo el material, codos, piezas especiales, (uniones , tes, reductoras, conos,..),carga, transporte y distribucion en obra, instalacion en zanja y pruebas segun pliego. unidad totalmente terminada

| Código | Ud | Descripción | Rendimiento | Precio | Importe |
|---|---|---|---|---|---|
| MATTUBFD250C6 | m | Tubería de FD abastecimiento/agua regenerada Ø250 Clase 40 | 1 | 36.86 | 36.86 |
| % P.esp.fund1 | % | P.P. de piezas especiales, T, 30º,45º,90º,conos, reductoras, ... | 2 % | 36.86 | 0.74 |
| MAO-004 | h | Oficial 1ª | 0.35 | 17.53 | 6.14 |
| MAO-007 | h | Peón general | 0.35 | 16.6 | 5.81 |
| MAQ-001B | h | Camión grúa 15 tn | 0.3 | 30 | 9.00 |
|  |  | Total |  |  | 58.55 |

Relación comercial: 0.3262293702595

**TUB.FD.250B** m Tubería de FD DN250 C40+pp piezas+J. Flex+Rev poliuret (26/05/2017)
0 m × 73.23 (77.62 con costes indirectos) = 0.00
Tuberia de fundicion ductil de diametro nominal 250 mm con junta flexible automatica, clase C40, el revestimiento interior es de mortero de cemento, con recubrimiento exterior de poliuretano para suelos agresivos acabado según norma EN-545, y especificaciones s/ PPTP. Incluyendo el material, codos, piezas especiales, (uniones , tes, reductoras, conos,..),carga, transporte y distribucion en obra, instalacion en zanja y pruebas segun pliego. unidad totalmente terminada

| Código | Ud | Descripción | Rendimiento | Precio |
|---|---|---|---|---|
| MATTUBFD250C6 | m | Tubería de FD abastecimiento/agua regenerada Ø250 Clase 40 | 1 | 36.86 |
| %REV POLIURET | % | P.P. inclemeto rev. ext poliuretano o epoxi ceramico. en tub. FD | 39 % |  |
| % P.esp.fund1 | % | P.P. de piezas especiales, T, 30º,45º,90º,conos, reductoras, ... | 2 % |  |
| MAO-004 | h | Oficial 1ª | 0.35 | 17.53 |
| MAO-007 | h | Peón general | 0.35 | 16.6 |
| MAQ-001B | h | Camión grúa 15 tn | 0.3 | 30 |

Relación comercial: 0.3262293702595

**TUB.FD.250C** m Tubería de FD DN250 C40+pp piezas+acerrojada (26/05/2017)
0 m × 65.32 (69.24 con costes indirectos) = 0.00
Tuberia de fundicion ductil de diametro nominal 250 mm con junta embridada y acerrojada, clase C40, el revestimiento interior es de mortero de cemento, con recubrimiento exterior a base de capa de cinc y aluminio metálico acabado mediante pintura epoxi según norma EN-545, y especificaciones s/ PPTP. Incluyendo el material, codos, piezas especiales, (uniones , tes, reductoras, conos,..),carga, transporte y distribucion en obra, instalacion en zanja y pruebas segun pliego. unidad totalmente terminada

| Código | Ud | Descripción | Rendimiento | Precio | Importe |
|---|---|---|---|---|---|
| MATTUBFD250C6 | m | Tubería de FD abastecimiento/agua regenerada Ø250 Clase 40 | 1 | 36.86 | 36.86 |
| % P.esp.fund2 | % | P.P. tub. FD accerojada | 18 % | 36.86 | 6.63 |
| % P.esp.fund1 | % | P.P. de piezas especiales, T, 30º,45º,90º,conos, reductoras, ... | 2 % | 43.49 | 0.87 |
| MAO-004 | h | Oficial 1ª | 0.35 | 17.53 | 6.14 |
| MAO-007 | h | Peón general | 0.35 | 16.6 | 5.81 |
| MAQ-001B | h | Camión grúa 15 tn | 0.3 | 30 | 9.00 |
|  |  | Total |  |  | 65.32 |

Relación comercial: 0.3262293702595

**TUB.FD.300A** m Tubería de FD DN300 C40+pp piezas+J. Flex (26/05/2017)
0 m × 62.08 (65.8 con costes indirectos) = 0.00
Tuberia de fundicion ductil de diametro nominal 300 mm con junta flexible automatica, clase C40, el revestimiento interior es de mortero de cemento, con recubrimiento exterior a base de capa de cinc y aluminio metálico acabado mediante pintura epoxi según norma EN-545, y especificaciones s/ PPTP. Incluyendo el material, codos, piezas especiales, (uniones , tes, reductoras, conos,..),carga, transporte y distribucion en obra, instalacion en zanja y pruebas segun pliego. unidad totalmente terminada

| Código | Ud | Descripción | Rendimiento | Precio | Importe |
|---|---|---|---|---|---|
| MATTUBFD300C4 | m | Tubería de FD abastecimiento/agua regenerada Ø300 Clase40 | 1 | 40.32 | 40.32 |
| % P.esp.fund1 | % | P.P. de piezas especiales, T, 30º,45º,90º,conos, reductoras, ... | 2 % | 40.32 | 0.81 |
| MAO-004 | h | Oficial 1ª | 0.35 | 17.53 | 6.14 |
| MAO-007 | h | Peón general | 0.35 | 16.6 | 5.81 |
| MAQ-001B | h | Camión grúa 15 tn | 0.3 | 30 | 9.00 |
|  |  | Total |  |  | 62.08 |

Relación comercial: 0.3262293702595

**TUB.FD.300B** m Tubería de FD DN300 C40+pp piezas+J. Flex+Rev poliuret (26/05/2017)
0 m × 78.11 (82.8 con costes indirectos) = 0.00
Tuberia de fundicion ductil de diametro nominal 300 mm con junta flexible automatica, clase C40, el revestimiento interior es de mortero de cemento, con recubrimiento exterior de poliuretano para suelos agresivos acabado según norma EN-545, y especificaciones s/ PPTP. Incluyendo el material, codos, piezas especiales, (uniones , tes, reductoras, conos,..),carga, transporte y distribucion en obra, instalacion en zanja y pruebas segun pliego. unidad totalmente terminada

| Código | Ud | Descripción | Rendimiento | Precio | Importe |
|---|---|---|---|---|---|
| MATTUBFD300C4 | m | Tubería de FD abastecimiento/agua regenerada Ø300 Clase40 | 1 | 40.32 | 40.32 |
| %REV POLIURET | % | P.P. inclemeto rev. ext poliuretano o epoxi ceramico. en tub. FD | 39 % | 40.32 | 15.72 |
| % P.esp.fund1 | % | P.P. de piezas especiales, T, 30º,45º,90º,conos, reductoras, ... | 2 % | 56.04 | 1.12 |
| MAO-004 | h | Oficial 1ª | 0.35 | 17.53 | 6.14 |
| MAO-007 | h | Peón general | 0.35 | 16.6 | 5.81 |
| MAQ-001B | h | Camión grúa 15 tn | 0.3 | 30 | 9.00 |
|  |  | Total |  |  | 78.11 |

Relación comercial: 0.3262293702595

**TUB.FD.300C** m Tubería de FD DN300 C40+pp piezas+acerrojada (26/05/2017)
0 m × 69.47 (73.64 con costes indirectos) = 0.00
Tuberia de fundicion ductil de diametro nominal 300 mm con junta embridada y acerrojada, clase C40, el revestimiento interior es de mortero de cemento, con recubrimiento exterior a base de capa de cinc y aluminio metálico acabado mediante pintura epoxi según norma EN-545, y especificaciones s/ PPTP. Incluyendo el material, codos, piezas especiales, (uniones , tes, reductoras, conos,..),carga, transporte y distribucion en obra, instalacion en zanja y pruebas segun pliego. unidad totalmente terminada

| Código | Ud | Descripción | Rendimiento | Precio | Importe |
|---|---|---|---|---|---|
| MATTUBFD300C4 | m | Tubería de FD abastecimiento/agua regenerada Ø300 Clase40 | 1 | 40.32 | 40.3200 |
| % P.esp.fund2 | % | P.P. tub. FD accerojada | 18 % | 40.3200 | 7.2576 |
| % P.esp.fund1 | % | P.P. de piezas especiales, T, 30º,45º,90º,conos, reductoras, ... | 2 % | 47.5776 | 0.9516 |
| MAO-004 | h | Oficial 1ª | 0.35 | 17.53 | 6.1355 |
| MAO-007 | h | Peón general | 0.35 | 16.6 | 5.8100 |
| MAQ-001B | h | Camión grúa 15 tn | 0.3 | 30 | 9.0000 |
|  |  | Total |  |  | 69.47 |

Relación comercial: 0.3262293702595

**TUB.FD.350A** m Tubería de FD DN350 C30+pp piezas+J. Flex (26/05/2017)
0 m × 78.67 (83.39 con costes indirectos) = 0.00
Tuberia de fundicion ductil de diametro nominal 300 mm con junta flexible automatica, clase C30, el revestimiento interior es de mortero de cemento, con recubrimiento exterior a base de capa de cinc y aluminio metálico acabado mediante pintura epoxi según norma EN-545, y especificaciones s/ PPTP. Incluyendo el material, codos, piezas especiales, (uniones , tes, reductoras, conos,..),carga, transporte y distribucion en obra, instalacion en zanja y pruebas segun pliego. unidad totalmente terminada

| Código | Ud | Descripción | Rendimiento | Precio | Importe |
|---|---|---|---|---|---|
| MATTUBFD350C4 | m | Tubería de FD abastecimiento/agua regenerada Ø350 Clase30 (material; 26/05/2017) | 1 | 51.98 | 51.98 |
| % P.esp.fund1 | % | P.P. de piezas especiales, T, 30º,45º,90º,conos, reductoras, ... | 2 % | 51.98 | 1.04 |
| MAO-004 | h | Oficial 1ª | 0.4 | 17.53 | 7.01 |
| MAO-007 | h | Peón general | 0.4 | 16.6 | 6.64 |
| MAQ-001B | h | Camión grúa 15 tn | 0.4 | 30 | 12.00 |
|  |  | Total |  |  | 78.67 |

Relación comercial: 0.3262293702595

**TUB.FD.350B** m Tubería de FD DN350 C30+pp piezas+J. Flex+Rev poliuret (26/05/2017)
0 m × 99.36 (105.32 con costes indirectos) = 0.00
Tuberia de fundicion ductil de diametro nominal 300 mm con junta flexible automatica, clase C30, el revestimiento interior es de mortero de cemento, con recubrimiento exterior de poliuretano para suelos agresivos acabado según norma EN-545, y especificaciones s/ PPTP. Incluyendo el material, codos, piezas especiales, (uniones , tes, reductoras, conos,..),carga, transporte y distribucion en obra, instalacion en zanja y pruebas segun pliego. unidad totalmente terminada

| Código | Ud | Descripción | Rendimiento | Precio | Importe |
|---|---|---|---|---|---|
| MATTUBFD350C4 | m | Tubería de FD abastecimiento/agua regenerada Ø350 Clase30 | 1 | 51.98 | 51.98 |
| %REV POLIURET | % | P.P. inclemeto rev. ext poliuretano o epoxi ceramico. en tub. FD | 39 % | 51.98 | 20.27 |
| % P.esp.fund1 | % | P.P. de piezas especiales, T, 30º,45º,90º,conos, reductoras, ... | 2 % | 72.25 | 1.45 |
| MAO-004 | h | Oficial 1ª | 0.4 | 17.53 | 7.01 |
| MAO-007 | h | Peón general | 0.4 | 16.6 | 6.64 |
| MAQ-001B | h | Camión grúa 15 tn | 0.4 | 30 | 12.00 |
|  |  | Total |  |  | 99.36 |

Relación comercial: 0.3262293702595

**TUB.FD.350C** m Tubería de FD DN350 C30+pp piezas+acerrojada (26/05/2017)
0 m × 88.22 (93.51 con costes indirectos) = 0.00
Tuberia de fundicion ductil de diametro nominal 300 mm con junta embridada y acerrojada, clase C30, el revestimiento interior es de mortero de cemento, con recubrimiento exterior a base de capa de cinc y aluminio metálico acabado mediante pintura epoxi según norma EN-545, y especificaciones s/ PPTP. Incluyendo el material, codos, piezas especiales, (uniones , tes, reductoras, conos,..),carga, transporte y distribucion en obra, instalacion en zanja y pruebas segun pliego. unidad totalmente terminada

| Código | Ud | Descripción | Rendimiento | Precio | Importe |
|---|---|---|---|---|---|
| MATTUBFD350C4 | m | Tubería de FD abastecimiento/agua regenerada Ø350 Clase30 | 1 | 51.98 | 51.98 |
| % P.esp.fund2 | % | P.P. tub. FD accerojada | 18 % | 51.98 | 9.36 |
| % P.esp.fund1 | % | P.P. de piezas especiales, T, 30º,45º,90º,conos, reductoras, ... | 2 % | 61.34 | 1.23 |
| MAO-004 | h | Oficial 1ª | 0.4 | 17.53 | 7.01 |
| MAO-007 | h | Peón general | 0.4 | 16.6 | 6.64 |
| MAQ-001B | h | Camión grúa 15 tn | 0.4 | 30 | 12.00 |
|  |  | Total |  |  | 88.22 |

Relación comercial: 0.3262293702595

**TUB.FD.400A** m Tubería de FD DN400 C30+pp piezas+J. Flex (26/05/2017)
0 m × 93.62 (99.24 con costes indirectos) = 0.00
Tuberia de fundicion ductil de diametro nominal 400 mm con junta flexible automatica, clase C30, el revestimiento interior es de mortero de cemento, con recubrimiento exterior a base de capa de cinc y aluminio metálico acabado mediante pintura epoxi según norma EN-545, y especificaciones s/ PPTP. Incluyendo el material, codos, piezas especiales, (uniones , tes, reductoras, conos,..),carga, transporte y distribucion en obra, instalacion en zanja y pruebas segun pliego. unidad totalmente terminada

| Código | Ud | Descripción | Rendimiento | Precio | Importe |
|---|---|---|---|---|---|
| MATTUBFD400C4 | m | Tubería de FD abastecimiento/agua regenerada Ø400 C30 | 1 | 66.64 | 66.64 |
| % P.esp.fund1 | % | P.P. de piezas especiales, T, 30º,45º,90º,conos, reductoras, ... | 2 % | 66.64 | 1.33 |
| MAO-004 | h | Oficial 1ª | 0.4 | 17.53 | 7.01 |
| MAO-007 | h | Peón general | 0.4 | 16.6 | 6.64 |
| MAQ-001B | h | Camión grúa 15 tn | 0.4 | 30 | 12.00 |
|  |  | Total |  |  | 93.62 |

Relación comercial: 0.3262293702595

**TUB.FD.400B** m Tubería de FD DN400 C30+pp piezas+J. Flex+Rev poliuret (26/05/2017)
0 m × 120.11 (127.32 con costes indirectos) = 0.00
Tuberia de fundicion ductil de diametro nominal 400 mm con junta flexible automatica, clase C30, el revestimiento interior es de mortero de cemento, con recubrimiento exterior de poliuretano para suelos agresivos acabado según norma EN-545, y especificaciones s/ PPTP. Incluyendo el material, codos, piezas especiales, (uniones , tes, reductoras, conos,..),carga, transporte y distribucion en obra, instalacion en zanja y pruebas segun pliego. unidad totalmente terminada

| Código | Ud | Descripción | Rendimiento | Precio |
|---|---|---|---|---|
| MATTUBFD400C4 | m | Tubería de FD abastecimiento/agua regenerada Ø400 C30 | 1 | 66.64 |
| %REV POLIURET | % | P.P. inclemeto rev. ext poliuretano o epoxi ceramico. en tub. FD | 39 % |  |
| % P.esp.fund1 | % | P.P. de piezas especiales, T, 30º,45º,90º,conos, reductoras, ... | 2 % |  |
| MAO-004 | h | Oficial 1ª | 0.4 | 17.53 |
| MAO-007 | h | Peón general | 0.4 | 16.6 |
| MAQ-001B | h | Camión grúa 15 tn | 0.4 | 30 |

Relación comercial: 0.3262293702595

**TUB.FD.400C** m Tubería de FD DN400 C30+pp piezas+acerrojada (26/05/2017)
0 m × 105.86 (112.21 con costes indirectos) = 0.00
Tuberia de fundicion ductil de diametro nominal 400 mm con junta embridada y acerrojada, clase C30, el revestimiento interior es de mortero de cemento, con recubrimiento exterior a base de capa de cinc y aluminio metálico acabado mediante pintura epoxi según norma EN-545, y especificaciones s/ PPTP. Incluyendo el material, codos, piezas especiales, (uniones , tes, reductoras, conos,..),carga, transporte y distribucion en obra, instalacion en zanja y pruebas segun pliego. unidad totalmente terminada

| Código | Ud | Descripción | Rendimiento | Precio | Importe |
|---|---|---|---|---|---|
| MATTUBFD400C4 | m | Tubería de FD abastecimiento/agua regenerada Ø400 C30 | 1 | 66.64 | 66.640 |
| % P.esp.fund1 | % | P.P. de piezas especiales, T, 30º,45º,90º,conos, reductoras, ... | 2 % | 66.640 | 1.333 |
| % P.esp.fund2 | % | P.P. tub. FD accerojada | 18 % | 67.973 | 12.235 |
| MAO-004 | h | Oficial 1ª | 0.4 | 17.53 | 7.012 |
| MAO-007 | h | Peón general | 0.4 | 16.6 | 6.640 |
| MAQ-001B | h | Camión grúa 15 tn | 0.4 | 30 | 12.000 |
|  |  | Total |  |  | 105.86 |

Relación comercial: 0.3262293702595

**TUB.FD.500A** m Tubería de FD DN500 C30+pp piezas+J. Flex (26/05/2017)
0 m × 133.68 (141.7 con costes indirectos) = 0.00
Tuberia de fundicion ductil de diametro nominal 500 mm con junta flexible automatica, clase C30, el revestimiento interior es de mortero de cemento, con recubrimiento exterior a base de capa de cinc y aluminio metálico acabado mediante pintura epoxi según norma EN-545, y especificaciones s/ PPTP. Incluyendo el material, codos, piezas especiales, (uniones , tes, reductoras, conos,..),carga, transporte y distribucion en obra, instalacion en zanja y pruebas segun pliego. unidad totalmente terminada

| Código | Ud | Descripción | Rendimiento | Precio | Importe |
|---|---|---|---|---|---|
| MATTUBFD500C4 | m | Tubería de FD abastecimiento/agua regenerada Ø500 C30 | 1 | 99.62 | 99.62 |
| % P.esp.fund1 | % | P.P. de piezas especiales, T, 30º,45º,90º,conos, reductoras, ... | 2 % | 99.62 | 1.99 |
| MAO-004 | h | Oficial 1ª | 0.5 | 17.53 | 8.77 |
| MAO-007 | h | Peón general | 0.5 | 16.6 | 8.30 |
| MAQ-001B | h | Camión grúa 15 tn | 0.5 | 30 | 15.00 |
|  |  | Total |  |  | 133.68 |

Relación comercial: 0.3262293702595

**TUB.FD.500B** m Tubería de FD DN500 C30+pp piezas+J. Flex+Rev poliuret (26/05/2017)
0 m × 173.3 (183.7 con costes indirectos) = 0.00
Tuberia de fundicion ductil de diametro nominal 500 mm con junta flexible automatica, clase C30, el revestimiento interior es de mortero de cemento, con recubrimiento exterior de poliuretano para suelos agresivos acabado según norma EN-545, y especificaciones s/ PPTP. Incluyendo el material, codos, piezas especiales, (uniones , tes, reductoras, conos,..),carga, transporte y distribucion en obra, instalacion en zanja y pruebas segun pliego. unidad totalmente terminada

| Código | Ud | Descripción | Rendimiento | Precio | Importe |
|---|---|---|---|---|---|
| MATTUBFD500C4 | m | Tubería de FD abastecimiento/agua regenerada Ø500 C30 | 1 | 99.62 | 99.62 |
| %REV POLIURET | % | P.P. inclemeto rev. ext poliuretano o epoxi ceramico. en tub. FD | 39 % | 99.62 | 38.85 |
| % P.esp.fund1 | % | P.P. de piezas especiales, T, 30º,45º,90º,conos, reductoras, ... | 2 % | 138.47 | 2.77 |
| MAO-004 | h | Oficial 1ª | 0.5 | 17.53 | 8.77 |
| MAO-007 | h | Peón general | 0.5 | 16.6 | 8.30 |
| MAQ-001B | h | Camión grúa 15 tn | 0.5 | 30 | 15.00 |
|  |  | Total |  |  | 173.3 |

Relación comercial: 0.3262293702595

**TUB.FD.500C** m Tubería de FD DN500 C30+pp piezas+acerrojada (26/05/2017)
0 m × 151.97 (161.09 con costes indirectos) = 0.00
Tuberia de fundicion ductil de diametro nominal 500 mm con junta embridada y acerrojada, clase C30, el revestimiento interior es de mortero de cemento, con recubrimiento exterior a base de capa de cinc y aluminio metálico acabado mediante pintura epoxi según norma EN 545, y especificaciones s/ PPTP. Incluyendo el material, codos, piezas especiales, (uniones , tes, reductoras, conos,..),carga, transporte y distribucion en obra, instalacion en zanja y pruebas segun pliego. unidad totalmente terminada

| Código | Ud | Descripción | Rendimiento | Precio | Importe |
|---|---|---|---|---|---|
| MATTUBFD500C4 | m | Tubería de FD abastecimiento/agua regenerada Ø500 C30 | 1 | 99.62 | 99.62 |
| % P.esp.fund1 | % | P.P. de piezas especiales, T, 30º,45º,90º,conos, reductoras, ... | 2 % | 99.62 | 1.99 |
| % P.esp.fund2 | % | P.P. tub. FD accerojada | 18 % | 101.61 | 18.29 |
| MAO-004 | h | Oficial 1ª | 0.5 | 17.53 | 8.77 |
| MAO-007 | h | Peón general | 0.5 | 16.6 | 8.30 |
| MAQ-001B | h | Camión grúa 15 tn | 0.5 | 30 | 15.00 |
|  |  | Total |  |  | 151.97 |

Relación comercial: 0.3262293702595

**TUB.FD.600A** m Tubería de FD DN600 C30+pp piezas+J. Flex (26/05/2017)
0 m × 171.93 (182.25 con costes indirectos) = 0.00
Tuberia de fundicion ductil de diametro nominal 600 mm con junta flexible automatica, clase C30, el revestimiento interior es de mortero de cemento, con recubrimiento exterior a base de capa de cinc y aluminio metálico acabado mediante pintura epoxi según norma EN 545, y especificaciones s/ PPTP. Incluyendo el material, codos, piezas especiales, (uniones , tes, reductoras, conos,..),carga, transporte y distribucion en obra, instalacion en zanja y pruebas segun pliego. unidad totalmente terminada

| Código | Ud | Descripción | Rendimiento | Precio | Importe |
|---|---|---|---|---|---|
| MATTUBFD600C4 | m | Tubería de FD abastecimiento/agua regenerada Ø600 C30 (material; 26/05/2017) | 1 | 133.98 | 133.98 |
| % P.esp.fund1 | % | P.P. de piezas especiales, T, 30º,45º,90º,conos, reductoras, ... | 2 % | 133.98 | 2.68 |
| MAO-004 | h | Oficial 1ª | 0.55 | 17.53 | 9.64 |
| MAO-007 | h | Peón general | 0.55 | 16.6 | 9.13 |
| MAQ-001B | h | Camión grúa 15 tn | 0.55 | 30 | 16.50 |
|  |  | Total |  |  | 171.93 |

Relación comercial: 0.3262293702595

**TUB.FD.600B** m Tubería de FD DN600 C30+pp piezas+J. Flex+Rev poliuret (26/05/2017)
0 m × 225.24 (238.75 con costes indirectos) = 0.00
Tuberia de fundicion ductil de diametro nominal 600 mm con junta flexible automatica, clase C30, el revestimiento interior es de mortero de cemento, con recubrimiento exterior de poliuretano para suelos agresivos acabado según norma EN 545, y especificaciones s/ PPTP. Incluyendo el material, codos, piezas especiales, (uniones , tes, reductoras, conos,..),carga, transporte y distribucion en obra, instalacion en zanja y pruebas segun pliego. unidad totalmente terminada

| Código | Ud | Descripción | Rendimiento | Precio | Importe |
|---|---|---|---|---|---|
| MATTUBFD600C4 | m | Tubería de FD abastecimiento/agua regenerada Ø600 C30 | 1 | 133.98 | 133.98 |
| % P.esp.fund1 | % | P.P. de piezas especiales, T, 30º,45º,90º,conos, reductoras, ... | 2 % | 133.98 | 2.68 |
| %REV POLIURET | % | P.P. inclemeto rev. ext poliuretano o epoxi ceramico. en tub. FD | 39 % | 136.66 | 53.30 |
| MAO-004 | h | Oficial 1ª | 0.55 | 17.53 | 9.64 |
| MAO-007 | h | Peón general | 0.55 | 16.6 | 9.13 |
| MAQ-001B | h | Camión grúa 15 tn | 0.55 | 30 | 16.50 |
|  |  | Total |  |  | 225.24 |

Relación comercial: 0.3262293702595

**TUB.FD.600C** m Tubería de FD DN600 C30+pp piezas+acerrojada (26/05/2017)
0 m × 196.54 (208.33 con costes indirectos) = 0.00
Tuberia de fundicion ductil de diametro nominal 600 mm con junta embridada y acerrojada, clase C30, el revestimiento interior es de mortero de cemento, con recubrimiento exterior a base de capa de cinc y aluminio metálico acabado mediante pintura epoxi según norma EN-545, y especificaciones s/ PPTP. Incluyendo el material, codos, piezas especiales, (uniones , tes, reductoras, conos,..),carga, transporte y distribucion en obra, instalacion en zanja y pruebas segun pliego. unidad totalmente terminada

| Código | Ud | Descripción | Rendimiento | Precio | Importe |
|---|---|---|---|---|---|
| MATTUBFD600C4 | m | Tubería de FD abastecimiento/agua regenerada Ø600 C30 | 1 | 133.98 | 133.98 |
| % P.esp.fund1 | % | P.P. de piezas especiales, T, 30º,45º,90º,conos, reductoras, ... | 2 % | 133.98 | 2.68 |
| % P.esp.fund2 | % | P.P. tub. FD accerojada | 18 % | 136.66 | 24.60 |
| MAO-004 | h | Oficial 1ª | 0.55 | 17.53 | 9.64 |
| MAO-007 | h | Peón general | 0.55 | 16.6 | 9.13 |
| MAQ-001B | h | Camión grúa 15 tn | 0.55 | 30 | 16.50 |
|  |  | Total |  |  | 196.54 |

Relación comercial: 0.3262293702595

###### A1.1.1.7.3 R.S. SANEAMIENTO Y PLUVIALES (LB) (27/06/2000)
Importe: 18573.26

**P1MT01A** m² Desbroce y limpieza con med mec.(baja densidad arbórea)
0 m² × 0.19 (0.2 con costes indirectos) = 0.00

**P1MT02A** m² Excavación de tierra vegetal de 35 cm
0 m² × 0.26 (0.28 con costes indirectos) = 0.00

**P1MT02B** m² Extendido de tierra vegetal procedente excav/acopio 35 cm
0 m² × 0.27 (0.29 con costes indirectos) = 0.00

**P3CUN-003** m Cuneta guarda revestida de hormigón (06/04/2011)
311.08 m × 10.94 (11.6 con costes indirectos) = 3608.53
Cuneta triangular de altura variable entre 0.5 m y 1.8m según perfil longitudinal de drenaje, taludes 1H/1V revestida de hormigón HM-20/IIa-Qb de espesor 10 cm en su altura de 0.5m, con ejecución de juntas cada 2.0, vibrado y curado, incluso excavación de tierras, preparación de la superficie de asiento, regleado y p.p. de encofrado, Unidad totalmente terminada.

| Código | Ud | Descripción | Rendimiento | Precio | Importe |
|---|---|---|---|---|---|
| MAO-001 | h | Cuadrilla "A" | 0.05 | 42 | 2.10 |
| MAQ-002A2 | h | Retroexcavadora ruedas hidráulica 71/100 CV | 0.1 | 31.53 | 3.15 |
| MAQ-022 | h | Vibrador hormigón o Regla vibrante | 0.005 | 14.54 | 0.07 |
| MAQ-013B | h | Motobomba 30/60 CV, c/MO (maquinaria; 06/04/2011) | 0.02 | 10.95 | 0.22 |
| MAQ-004A2 | h | Camión basculante 4x4 14 t. | 0.001 | 24.02 | 0.02 |
| MAQ-003A5 | h | Pala cargadora oruga 131/160 CV | 0.01 | 47.27 | 0.47 |
| MAT4HORHM15A | m³ | Hormigón HL-150/P/20 a pie obra | 0.1 | 43.66 | 4.37 |
| MAT4ENCOF-1 | m² | Tablero encofrar 22 mm. 4 p. | 0.2 | 1.33 | 0.27 |
| MAT4HOR-005 | l | Líquido de curado | 0.1 | 2.68 | 0.27 |
|  |  | Total |  |  | 10.94 |

Claves: superficie, talud, triángulo, compacto, hormigón, asiento, encofrar, terminación, preparación, revestir

| Medición | Uds. | Largo | Parcial |
|---|---|---|---|
| RS-LB54 | 1 | 114.08 | 114.08 |
| RS-LB64 | 1 | 197 | 197.00 |
| Total |  |  | 311.08 |

**P3CUN-004** m Cuneta guarda o pie de talud sin revestir (06/04/2011)
331 m × 3.47 (3.68 con costes indirectos) = 1218.08
Cuneta triangular de altura variable según perfil longitudinal de altura entre 0,50 m a 1.2m, con taludes 1/1, con transporte de los productos resultantes de la excavación a vertedero o lugar de empleo, incluso refino de taludes, embocadura con cunetas existentes y red de drenaje existente. Unidad totalmente terminada.

| Código | Ud | Descripción | Rendimiento | Precio | Importe |
|---|---|---|---|---|---|
| MAO-007 | h | Peón general | 0.02 | 16.6 | 0.33 |
| MAO-004C | h | Oficial 1ª O. Civil | 0.02 | 17.53 | 0.35 |
| MAQ-006B | h | Martillo hidráulico 1000-1500 kg, s/MO | 0.001 | 4.45 | 0.00 |
| MAQ-004A2 | h | Camión basculante 4x4 14 t. | 0.05 | 24.02 | 1.20 |
| MAQ-003A5 | h | Pala cargadora oruga 131/160 CV | 0.005 | 47.27 | 0.24 |
| OTRO-CANON1 | m³ | Canon vertido+clasif.residuos+RCD (excav o demolic) | 0.5 | 2.69 | 1.35 |
|  |  | Total |  |  | 3.47 |

Claves: vertedero, tráfico, producción, triángulo, terreno, excavación, talud, refino, terminación, transporte

| Medición | Uds. | Largo | Parcial |
|---|---|---|---|
| RS-LB28 | 1 | 331 | 331.00 |
| Total |  |  | 331 |

**P4RSV1A** ud Sostenimiento cruce sin rep. serv.DN=<500
2 ud × 288.08 (305.36 con costes indirectos) = 610.72

| Medición | Uds. | Parcial |
|---|---|---|
| RS-LB4 | 1 | 1.00 |
| RS-LB19B | 1 | 1.00 |
| Total |  | 2 |

**P4RSV1B** ud Sostenimiento cruce sin rep. serv. grandes: LMT y tub.DN>500
3 ud × 694.04 (735.68 con costes indirectos) = 2207.04

| Medición | Uds. | Parcial |
|---|---|---|
| RS-LB7 | 1 | 1.00 |
| RS-LB13 | 1 | 1.00 |
| RS-LB72 | 1 | 1.00 |
| Total |  | 3 |

**P4RSV2** ud Corte programado servicio aguas
0 ud × 390.09 (413.5 con costes indirectos) = 0.00

**P4RSSFIBC1** m Demolición y gest. residuos conduc. fibrocemento DN<1200
0 m × 46.78 (49.59 con costes indirectos) = 0.00

**P4RSS1A** m Dem, desmont y retirada tubería riego de varios diámetros
15 m × 4.18 (4.43 con costes indirectos) = 66.45

| Medición | Uds. | Largo | Parcial |
|---|---|---|---|
| Varios en el tramo completo | 1 | 15 | 15.00 |
| Total |  |  | 15 |

**P4RSP2** ud Demolición y retirada arqueta pluviales y sumideros (08/04/2020)
11 ud × 31.96 (33.88 con costes indirectos) = 372.68
Demolición de sumidero de pluviales y arqueta de hormigón armado de espesor variable, con retromartillo rompedor, i/retirada de escombros a pie de carga, corte de armaduras con disco, maquinaria auxiliar de obra, carga y transporte a vertedero, incluso canon de vertido, así como aprovechamiento de rejillas de fundición con acopio en punto especificado por la Direcció0n de Obra. Unidad totalmente terminada

| Código | Ud | Descripción | Rendimiento | Precio | Importe |
|---|---|---|---|---|---|
| MAO-002 | h | Encargado general | 0.05 | 20.46 | 1.02 |
| MAO-007 | h | Peón general | 0.5 | 16.6 | 8.30 |
| MAQ-002A2 | h | Retroexcavadora ruedas hidráulica 71/100 CV | 0.3 | 31.53 | 9.46 |
| MAQ-004A2 | h | Camión basculante 4x4 14 t. | 0.25 | 24.02 | 6.01 |
| MAQ-006A | h | Compresor 31/70 CV, 2 martillos, s/MO | 1.2 | 3.73 | 4.48 |
| OTRO-CANON1 | m³ | Canon vertido+clasif.residuos+RCD (excav o demolic) | 1 | 2.69 | 2.69 |
|  |  | Total |  |  | 31.96 |

| Medición | Uds. | Parcial |
|---|---|---|
| RS-LB14 | 1 | 1.00 |
| RS-LB26 | 2 | 2.00 |
| RS-LB27 | 1 | 1.00 |
| RS-LB29 | 2 | 2.00 |
| RS-LB59 | 2 | 2.00 |
| RS-LB11 | 1 | 1.00 |
| RS-LB16 | 2 | 2.00 |
| Total |  | 11 |

**P1MT06D** m³ Demolición pavimento de mezcla bituminosa+tte+canon
0 m³ × 14.07 (14.91 con costes indirectos) = 0.00

**P1MT06C** m² Demolición pavimento hormigón o acerado 40 cm espesor+tte+canon
0 m² × 6.28 (6.66 con costes indirectos) = 0.00

**P1MT06B** m³ Demolición muro en masa o mamposteria+tte+canon
0.63 m³ × 28.51 (30.22 con costes indirectos) = 19.04

| Medición | Uds. | Largo | Ancho | Alto | Parcial |
|---|---|---|---|---|---|
| Varios afecciones generales en el tramo | 5 | 0.5 | 0.5 | 0.5 | 0.63 |
| Total |  |  |  |  | 0.63 |

**P1MT06A** m³ Demolición muro o losa hormigón armado+tte+canon
5 m³ × 46.51 (49.3 con costes indirectos) = 246.50

| Medición | Uds. | Largo | Ancho | Alto | Parcial |
|---|---|---|---|---|---|
| RS-LB25 PK 1150 a 1150 | 1 | 5 | 5 | 0.2 | 5.00 |
| Total |  |  |  |  | 5 |

**P1MT03A1** m³ Excavación localizadas roca+agotam+Tte vertedero
0 m³ × 12.01 (12.73 con costes indirectos) = 0.00

**P1MT03G1** m³ Excavación de desmontes suelos + Tte a terraplén o vertedero
0 m³ × 4.05 (4.29 con costes indirectos) = 0.00

**P1MT03B1** m³ Excavación localizadas medio-duro+agotam+Tte vertedero
10 m³ × 3.86 (4.09 con costes indirectos) = 40.90

| Medición | Uds. | Largo | Ancho | Alto | Parcial |
|---|---|---|---|---|---|
| RS-LB25 | 1 | 5 | 5 | 0.4 | 10.00 |
| Total |  |  |  |  | 10 |

**P1MT04F** m³ Construcción cama de arena en tuberías
0 m³ × 13.33 (14.13 con costes indirectos) = 0.00

**P1MT04A** m³ Rellenos localizado con suelos proc. préstamo selec. 33 mm 95%PN
0 m³ × 5.06 (5.36 con costes indirectos) = 0.00

**P1MT04B** m³ Rellenos localizado con suelos proc. excav 150 mm 95%PN
0 m³ × 2.99 (3.17 con costes indirectos) = 0.00

**P5ARQP-1D** m³ Losa cierre pozo pref DN 1000
0 m³ × 41.39 (43.87 con costes indirectos) = 0.00

**P1MT06F** m³ Corte junta de diamante apertura de hueco (08/02/2008)
0 m³ × 83.93 (88.97 con costes indirectos) = 0.00
Corte con junta de diamante para la formación de unión con obras de fábrica, demolición de hormigón armado de espesor con retromartillo rompedor, formación de taladros, y i/retirada de escombros a pie de carga, corte de armaduras con disco, maquinaria auxiliar de obra, carga y transporte a vertedero, incluso canon de vertido. Incluso p.p. de operaciones de remate del hormigón visto con mortero sulforresistente sin retracción.

| Código | Ud | Descripción | Rendimiento | Precio | Importe |
|---|---|---|---|---|---|
| MAO-002 | h | Encargado general | 0.1 | 20.46 | 2.05 |
| MAO-007 | h | Peón general | 2.5 | 16.6 | 41.50 |
| MAQ-002A2 | h | Retroexcavadora ruedas hidráulica 71/100 CV | 0.8 | 31.53 | 25.22 |
| MAQ-004A2 | h | Camión basculante 4x4 14 t. | 0.2 | 24.02 | 4.80 |
| MAQ-006A | h | Compresor 31/70 CV, 2 martillos, s/MO | 1.2 | 3.73 | 4.48 |
| MAQ-018 | h | Cortadora hormigón-asfalto. disco diamante+elementos | 0.5 | 6.38 | 3.19 |
| OTRO-CANON1 | m³ | Canon vertido+clasif.residuos+RCD (excav o demolic) | 1 | 2.69 | 2.69 |
|  |  | Total |  |  | 83.93 |

**P4TUB315PVC** m Tubería PVC D=315 mm SN-8
0 m × 26.55 (28.14 con costes indirectos) = 0.00

**P4TUB500PVC** m Tubería PVC D=500 mm SN-8
0 m × 39.88 (42.27 con costes indirectos) = 0.00

**P4RSTUB0.3PVC** m Reposición de tubería PVC-315, incl excav+rellenos (06/04/2011)
5 m × 44.61 (47.29 con costes indirectos) = 236.45
Reposición de tubería de PVC corrugada DN 315 MM de doble pared (interior lisa, exterior corrugada) soldada por termofusión durante el proceso de fabricación de extrusión en continuo, de policloruro de vinilo no plastificado, con unión entre tubos mediante junta elástica EPDM (etileno-propileno) alojada en el extremo del cabo del tubo de color teja rak 8023, longitud total 6 m y de las siguientes características físicas, térmicas y mecánicas. (Densidad: 1350/1520 kg/m3 .-Coeficiente de Dilatación lineal: 8 . 10 (-5) /ºC .-Conductividad térmica: 0.13 Kcal / m.hºC .-Calor específico: 0.2 / 0.3 cal /gºC .-Rugosidad equivalente: 0,1 mm .-Rigidez circunferencial Específica: UNE-EN -ISO 4969 RCE >= 8 KN/m2 .-Estanqueidad a presión interna: 0,05 MPa según ensayo de presión hidrostática, según norma UNE EN 1277), Incluso p.p juntas de unión, de solapes, recortes de juntas, pasamuros, aperturas para pozos de acceso y piezas especiales de diversos ángulos. Incluye operaciones de excavación en zanja en cualquier tipo de terreno con sección trapezoidal de anchura interior DNext.+0.6m, cama de arena silicea de 20 cm, relleno localizado hasta 30 cm por encima de la clave de suelo seleccionado procedente de préstamo tamaño máximo 33mm, y posterior relleno de cobertura con suelo adecuado de tamaño máximo 100 mm, todo ello extendido, riego a humedad óptima, compactación y perfìlado de rasantes, por capas de espesor de 25 cm, densidad máxima exigida del 95% del Proctor Modificado, herramientas y medios auxiliares, operaciones de bypass, bombeo y mantenimiento necesario. Unidad totalmente terminada

| Código | Ud | Descripción | Rendimiento | Precio | Importe |
|---|---|---|---|---|---|
| MAO-001 | h | Cuadrilla "A" | 0.05 | 42 | 2.10 |
| MAO-002 | h | Encargado general | 0.002 | 20.46 | 0.04 |
| MAO-007 | h | Peón general | 0.01 | 16.6 | 0.17 |
| MAQ-002A1 | h | Retroexcavadora ruedas hidráulica 51/70 cv | 0.02 | 29.27 | 0.59 |
| MAQ-003A4 | h | Pala cargadora oruga 100/131 CV | 0.06 | 44.28 | 2.66 |
| MAQ-005A3 | h | Camión cisterna 10.000l | 0.035 | 29.27 | 1.02 |
| MAQ-007A1 | h | Compactador rulo vibrante autoprop. tandem 8t-10t | 0.012 | 36.13 | 0.43 |
| MAQ-002A3 | h | Retroexcavadora de orugas hidráulica 101/130 cv | 0.07 | 44.28 | 3.10 |
| MAQ-004A2 | h | Camión basculante 4x4 14 t. | 0.015 | 24.02 | 0.36 |
| MAQ-006B | h | Martillo hidráulico 1000-1500 kg, s/MO | 0.001 | 4.45 | 0.00 |
| MAQ-001A | h | Camión grúa- pluma corto | 0.2 | 26.27 | 5.25 |
| MAQ-013NF4 | día | Bombas achique 90 m3/h Hm=22mca o similar | 0.2 | 14.52 | 2.90 |
| MAQ-013NF3 | kW-h | Generador y consumo energético | 10 | 0.09 | 0.90 |
| MATAGUA | m³ | Agua | 0.08 | 0.71 | 0.06 |
| MAT1SUELO-5 | m³ | Arena silícea | 0.15 | 11.27 | 1.69 |
| MAT1SUELO-1 | m³ | Suelo seleccionado s/ PG3 incl. tte. a obra | 0.4 | 2.01 | 0.80 |
| MATUBSELLADOR | m | Sellador poliuretano en juntas int y ext. de tubos(doble) (material; 24/10/2011) | 0.6 | 0.31 | 0.19 |
| MAT1SUELO-4 | m³ | Suelo adecuado s/ PG3 incl. tte. a obra | 0.3 | 1.3 | 0.39 |
| MATTUBPVC315 | m | Tubería de PVC D=315 mm SN-8 corrugado | 1 | 13.94 | 13.94 |
| MATELECBAN250 | ud | Banda señalización 250 mm PVC | 1 | 0.23 | 0.23 |
| OTRO-TUBPRUEB | m | Pruebas tuberías estanqueidad varios diámetros | 1 | 1.95 | 1.95 |
| OTRO-CANON1 | m³ | Canon vertido+clasif.residuos+RCD (excav o demolic) | 1 | 2.69 | 2.69 |
| OTRO-BYPASS1 | m | Bypass conexionado reposición servicios pluviales/ saneam | 1 | 3.15 | 3.15 |
|  |  | Total |  |  | 44.61 |

| Medición | Uds. | Largo | Parcial |
|---|---|---|---|
| RS-LB14 PK 594 a 594 | 1 | 5 | 5.00 |
| Total |  |  | 5 |

**P4RSTUB0.5PVC** m Reposición de tubería PVC-500, incl excav+rellenos (06/04/2011)
0 m × 67.72 (71.78 con costes indirectos) = 0.00
Reposición de tubería de PVC corrugada DN 500 MM de doble pared (interior lisa, exterior corrugada) soldada por termofusión durante el proceso de fabricación de extrusión en continuo, de policloruro de vinilo no plastificado, con unión entre tubos mediante junta elástica EPDM (etileno-propileno) alojada en el extremo del cabo del tubo de color teja rak 8023, longitud total 6 m y de las siguientes características físicas, térmicas y mecánicas. (Densidad: 1350/1520 kg/m3 .-Coeficiente de Dilatación lineal: 8 . 10 (-5) /ºC .-Conductividad térmica: 0.13 Kcal / m.hºC .-Calor específico: 0.2 / 0.3 cal /gºC .-Rugosidad equivalente: 0,1 mm .-Rigidez circunferencial Específica: UNE-EN -ISO 4969 RCE >= 8 KN/m2 .-Estanqueidad a presión interna: 0,05 MPa según ensayo de presión hidrostática, según norma UNE EN 1277), Incluso p.p juntas de unión, de solapes, recortes de juntas, pasamuros, aperturas para pozos de acceso y piezas especiales de diversos ángulos. Incluye operaciones de excavación en zanja en cualquier tipo de terreno con sección trapezoidal de anchura interior DNext.+0.6m, cama de arena silicea de 15 cm, relleno localizado hasta 30 cm por encima de la clave de suelo seleccionado procedente de préstamo tamaño máximo 33mm, y posterior relleno de cobertura con suelo adecuado de tamaño máximo 100 mm, todo ello extendido, riego a humedad óptima, compactación y perfìlado de rasantes, por capas de espesor de 25 cm, densidad máxima exigida del 95% del Ensayo Proctor Modificado, herramientas y medios auxiliares, operaciones de bypass, bombeo y mantenimiento necesario. Unidad totalmente terminada

| Código | Ud | Descripción | Rendimiento | Precio | Importe |
|---|---|---|---|---|---|
| MAQ-001C | h | Camión grúa 20 Tm. | 0.2 | 35.61 | 7.12 |
| MAO-001 | h | Cuadrilla "A" | 0.1 | 42 | 4.20 |
| MAO-002 | h | Encargado general | 0.01 | 20.46 | 0.20 |
| MAO-007 | h | Peón general | 0.01 | 16.6 | 0.17 |
| MAQ-002A1 | h | Retroexcavadora ruedas hidráulica 51/70 cv | 0.02 | 29.27 | 0.59 |
| MAQ-003A4 | h | Pala cargadora oruga 100/131 CV | 0.06 | 44.28 | 2.66 |
| MAQ-005A3 | h | Camión cisterna 10.000l | 0.035 | 29.27 | 1.02 |
| MAQ-007A1 | h | Compactador rulo vibrante autoprop. tandem 8t-10t | 0.012 | 36.13 | 0.43 |
| MAQ-002A3 | h | Retroexcavadora de orugas hidráulica 101/130 cv | 0.07 | 44.28 | 3.10 |
| MAQ-004A2 | h | Camión basculante 4x4 14 t. | 0.015 | 24.02 | 0.36 |
| MAQ-006B | h | Martillo hidráulico 1000-1500 kg, s/MO | 0.001 | 4.45 | 0.00 |
| MAQ-001A | h | Camión grúa- pluma corto | 0.2 | 26.27 | 5.25 |
| MAQ-013NF4 | día | Bombas achique 90 m3/h Hm=22mca o similar | 0.2 | 14.52 | 2.90 |
| MAQ-013NF3 | kW-h | Generador y consumo energético | 10 | 0.09 | 0.90 |
| MATAGUA | m³ | Agua | 0.08 | 0.71 | 0.06 |
| MAT1SUELO-5 | m³ | Arena silícea | 0.15 | 11.27 | 1.69 |
| MAT1SUELO-1 | m³ | Suelo seleccionado s/ PG3 incl. tte. a obra | 0.4 | 2.01 | 0.80 |
| MATUBSELLADOR | m | Sellador poliuretano en juntas int y ext. de tubos(doble) | 0.6 | 0.31 | 0.19 |
| MAT1SUELO-4 | m³ | Suelo adecuado s/ PG3 incl. tte. a obra | 0.3 | 1.3 | 0.39 |
| MATTUBPVC500 | m | Tubería de PVC D=500 mm SN-8 corrugado | 1 | 27.9 | 27.90 |
| MATELECBAN250 | ud | Banda señalización 250 mm PVC | 0 | 0.23 | 0.00 |
| OTRO-TUBPRUEB | m | Pruebas tuberías estanqueidad varios diámetros | 1 | 1.95 | 1.95 |
| OTRO-CANON1 | m³ | Canon vertido+clasif.residuos+RCD (excav o demolic) | 1 | 2.69 | 2.69 |
| OTRO-BYPASS1 | m | Bypass conexionado reposición servicios pluviales/ saneam | 1 | 3.15 | 3.15 |
|  |  | Total |  |  | 67.72 |

**P4RSTUB0.6PVC** m Reposición de tubería PVC-630, incl excav+rellenos (06/04/2011)
0 m × 77.4 (82.04 con costes indirectos) = 0.00
Reposición de tubería de PVC corrugada DN 630MM de doble pared (interior lisa, exterior corrugada) soldada por termofusión durante el proceso de fabricación de extrusión en continuo, de policloruro de vinilo no plastificado, con unión entre tubos mediante junta elástica EPDM (etileno-propileno) alojada en el extremo del cabo del tubo de color teja rak 8023, longitud total 6 m y de las siguientes características físicas, térmicas y mecánicas. (Densidad: 1350/1520 kg/m3 .-Coeficiente de Dilatación lineal: 8 . 10 (-5) /ºC .-Conductividad térmica: 0.13 Kcal / m.hºC .-Calor específico: 0.2 / 0.3 cal /gºC .-Rugosidad equivalente: 0,1 mm .-Rigidez circunferencial Específica: UNE-EN -ISO 4969 RCE >= 8 KN/m2 .-Estanqueidad a presión interna: 0,05 MPa según ensayo de presión hidrostática, según norma UNE EN 1277), Incluso p.p juntas de unión, de solapes, recortes de juntas, pasamuros, aperturas para pozos de acceso y piezas especiales de diversos ángulos. Incluye operaciones de excavación en zanja en cualquier tipo de terreno con sección trapezoidal de anchura interior DNext.+0.6m, cama de arena silicea de 15 cm, relleno localizado hasta 30 cm por encima de la clave de suelo seleccionado procedente de préstamo tamaño máximo 33mm, y posterior relleno de cobertura con suelo adecuado de tamaño máximo 100 mm, todo ello extendido, riego a humedad óptima, compactación y perfìlado de rasantes, por capas de espesor de 25 cm, densidad máxima exigida del 95% del Ensayo Proctor Modificado, herramientas y medios auxiliares, operaciones de bypass, bombeo y mantenimiento necesario. Unidad totalmente terminada

| Código | Ud | Descripción | Rendimiento | Precio | Importe |
|---|---|---|---|---|---|
| MAQ-001C | h | Camión grúa 20 Tm. | 0.2 | 35.61 | 7.12 |
| MAO-001 | h | Cuadrilla "A" | 0.1 | 42 | 4.20 |
| MAO-002 | h | Encargado general | 0.01 | 20.46 | 0.20 |
| MAO-007 | h | Peón general | 0.01 | 16.6 | 0.17 |
| MAQ-002A1 | h | Retroexcavadora ruedas hidráulica 51/70 cv | 0.02 | 29.27 | 0.59 |
| MAQ-003A4 | h | Pala cargadora oruga 100/131 CV | 0.06 | 44.28 | 2.66 |
| MAQ-005A3 | h | Camión cisterna 10.000l | 0.035 | 29.27 | 1.02 |
| MAQ-007A1 | h | Compactador rulo vibrante autoprop. tandem 8t-10t | 0.012 | 36.13 | 0.43 |
| MAQ-002A3 | h | Retroexcavadora de orugas hidráulica 101/130 cv | 0.07 | 44.28 | 3.10 |
| MAQ-004A2 | h | Camión basculante 4x4 14 t. | 0.015 | 24.02 | 0.36 |
| MAQ-006B | h | Martillo hidráulico 1000-1500 kg, s/MO | 0.001 | 4.45 | 0.00 |
| MAQ-001A | h | Camión grúa- pluma corto | 0.2 | 26.27 | 5.25 |
| MAQ-013NF4 | día | Bombas achique 90 m3/h Hm=22mca o similar | 0.2 | 14.52 | 2.90 |
| MAQ-013NF3 | kW-h | Generador y consumo energético | 10 | 0.09 | 0.90 |
| MATTUBPVC630 | m | Tubería de PVC D=630 mm SN-8 corrugado (material; 06/07/2015) | 1 | 36.25 | 36.25 |
| MATAGUA | m³ | Agua | 0.08 | 0.71 | 0.06 |
| MAT1SUELO-5 | m³ | Arena silícea | 0.22 | 11.27 | 2.48 |
| MAT1SUELO-1 | m³ | Suelo seleccionado s/ PG3 incl. tte. a obra | 0.6 | 2.01 | 1.21 |
| MATUBSELLADOR | m | Sellador poliuretano en juntas int y ext. de tubos(doble) | 0.6 | 0.31 | 0.19 |
| MAT1SUELO-4 | m³ | Suelo adecuado s/ PG3 incl. tte. a obra | 0.4 | 1.3 | 0.52 |
| MATELECBAN250 | ud | Banda señalización 250 mm PVC | 0 | 0.23 | 0.00 |
| OTRO-TUBPRUEB | m | Pruebas tuberías estanqueidad varios diámetros | 1 | 1.95 | 1.95 |
| OTRO-CANON1 | m³ | Canon vertido+clasif.residuos+RCD (excav o demolic) | 1 | 2.69 | 2.69 |
| OTRO-BYPASS1 | m | Bypass conexionado reposición servicios pluviales/ saneam | 1 | 3.15 | 3.15 |
|  |  | Total |  |  | 77.4 |

**P5ARQLD1A** ud Arq. ladrillo 1pie DN1.2m+enfosc+tapa FD H<=2.5m
2 ud × 565.87 (599.82 con costes indirectos) = 1199.64

| Medición | Uds. | Parcial |
|---|---|---|
| RS-LB14 | 1 | 1.00 |
| RS-LB72 | 1 | 1.00 |
| Total |  | 2 |

**P5ARQPREF1** ud Arqueta prefabricada 1.0x1.0x2,5+ tapa FD+pates+rellenos
0 ud × 429.86 (455.65 con costes indirectos) = 0.00

**P5ARQPREF2** ud Arqueta prefabricada 1.0x1.0x4.0+ tapa FD+pates+rellenos
0 ud × 918.68 (973.8 con costes indirectos) = 0.00

**P4PATE01** ud Pate polipropileno
0 ud × 4.57 (4.84 con costes indirectos) = 0.00

**P3EDIF101B** m Banda de señalización Ancho: 250 mm PVC (06/04/2011)
10 m × 26.99 (28.61 con costes indirectos) = 286.10
Muro fábrica de ladrillo de 1 pié con p.p. rasillón, mortero, cortes y bermas y sacos areneros para corte de sección de colector existente necesario para ejecución de bypass, incluidas medidas de protección especial y sistemas autónomos de ejecución, enfoscado interior, incluida la demolición del muro de fábrica una vez ejecutado el bypass, extracción de escombros y piezas, incluso p.p. de operaciones de mantenimiento. Unidad totalmente terminada.

| Código | Ud | Descripción | Rendimiento | Precio | Importe |
|---|---|---|---|---|---|
| MAO-001 | h | Cuadrilla "A" | 0.1 | 42 | 4.20 |
| MAQ-002A1 | h | Retroexcavadora ruedas hidráulica 51/70 cv | 0.01 | 29.27 | 0.29 |
| MAQ-004A2 | h | Camión basculante 4x4 14 t. | 0.1 | 24.02 | 2.40 |
| MAQ-006A | h | Compresor 31/70 CV, 2 martillos, s/MO | 0.35 | 3.73 | 1.31 |
| MAT10LHD | ud | Ladrillo hueco doble 25x12x9 visto en obra | 57 | 0.11 | 6.27 |
| MAT4MORTM10G | m³ | Mortero 1/4 preparado con cemento gris M-10 | 0.1 | 54.27 | 5.43 |
| OTRO-CANON1 | m³ | Canon vertido+clasif.residuos+RCD (excav o demolic) | 0.32 | 2.69 | 0.86 |
| OTRO-MEDAUX1 | ud | Medios aux. protecc. especial saneam. (22/11/2011) | 1 | 6.23 | 6.23 |
|  |  | Total |  |  | 26.99 |

| Medición | Uds. | Largo | Parcial |
|---|---|---|---|
| RS-LB14 | 1 | 5 | 5.00 |
| RS-LB72 | 1 | 5 | 5.00 |
| Total |  |  | 10 |

**P4RSS3** ud Acometida domiciliaria (06/04/2011)
0 ud × 360.54 (382.17 con costes indirectos) = 0.00
Acometida domiciliaria de saneamiento,con arqueta sifónica de 50x50m y altura variable hasta 1.20m ejecutada de ladrillo con enfoscado interior, base de 20 cm de hormigón armado HA-30B20-IVQb y 10 cm de hormigón de limpieza, hasta 3.0m de tubería de PVC rígido DN 200 mm, codos y conexiones hasta pozo de registro de la red de saneamiento, incluso tapa de fundición cuadrada de 0.7x0.7m, ejecución de excavación y relleno localizado, labores de localización, programación de rotura, elementos provisionales de desvío, extracción y retirada de material sobrante a vertedero autorizado y canon de vertido. Unidad totalmente terminada

| Código | Ud | Descripción | Rendimiento | Precio | Importe |
|---|---|---|---|---|---|
| MAO-001 | h | Cuadrilla "A" | 2.8 | 42 | 117.60 |
| MAQ-004A2 | h | Camión basculante 4x4 14 t. | 0.01 | 24.02 | 0.24 |
| MAQ-006A | h | Compresor 31/70 CV, 2 martillos, s/MO | 0.35 | 3.73 | 1.31 |
| MAQ-002A1 | h | Retroexcavadora ruedas hidráulica 51/70 cv | 0.01 | 29.27 | 0.29 |
| MATTUBPVC200 | m | Tubería de PVC D=200 mm SN-8 corrugado | 3 | 9.75 | 29.25 |
| MATREJFD1 | ud | Rejilla de fundición sumidero 30x50 (material; 26/06/2013) | 1 | 24.19 | 24.19 |
| MAT4HORHM20A1 | m³ | Hormigón HM-20/B/20/IIa a pie obra | 0.05 | 47.28 | 2.36 |
| MAT10LHD2 | ud | Ladrillo hueco doble 25x12x9 | 70 | 0.08 | 5.60 |
| MAT4MORTM10G | m³ | Mortero 1/4 preparado con cemento gris M-10 | 0.25 | 54.27 | 13.57 |
| MAT4TAPA07F | ud | Cerco + Tapa de registro fundición, rectang 70 cm clase D-400 (material; 22/10/2015) | 1 | 132.49 | 132.49 |
| OTRO-CANON1 | m³ | Canon vertido+clasif.residuos+RCD (excav o demolic) | 0.32 | 2.69 | 0.86 |
| %P.P.PIEZ3 | % | P.P. piezas especial, codos, uniones PRFV y PVC (18/11/2011) | 10 % | 327.76 | 32.78 |
|  |  | Total |  |  | 360.54 |

**P4TAPA60C250** ud Tapa registro fundición, circular Ø 60 cm clase C-250
0 ud × 91.96 (97.48 con costes indirectos) = 0.00

**P4TAPA60D400P** ud Tapa registro PRFV, circular Ø 60 cm o cuadrada clase D-400
0 ud × 84.09 (89.14 con costes indirectos) = 0.00

**P4TAPA60C250A** ud Tapa registro fundición, circular Ø 60 cm clase C-250 acerrojada
0 ud × 133.8 (141.83 con costes indirectos) = 0.00

**P4TAPA60D400A** ud Tapa registro fundición, circular Ø 60 cm clase D-400 acerrojada
0 ud × 148.13 (157.02 con costes indirectos) = 0.00

**P5ARQCONEX** ud Conexión sanemiento y/o pluviales a arqueta/ estruct. exist.+byp (19/10/2010)
5 ud × 435.57 (461.7 con costes indirectos) = 2308.50
Conexión de tubería de saneamiento y/o pluviales de longitud necesaria y diámetros comprendidos entre 315 y 500 mm a colector a pozo u obra de fábrica existente incluyendo bypass (para cualquier caudal) durante las operaciones de conexionado, excavación de recinto próximo a pozo exsistente, carga y transporte de material a vertedero y/o acopio de material para posterior utilización de rellenos, demolición de obra de fábrica para los diámetros de conexionado, precorte mediante radial y martillo,corte de armaduras, pasamuros de conexión del material del tubo de unión con junta plitec y/o virola de estanqueidad y junta hidroexpansiva entre hormigón nuevo y estructura antigua, macizado de hormigón HA-30/B20/IV+Qb de 0.2m de espesor mínimo sobre perímetro y/o mortero sulforresistente sin retracción, armadura de conexión mediante taladros de DN 14 y epoxi de atado, refuerzo de #12/10, encofrado visto, retirada de residuos a vertedero incluso canon de vertido, relleno con suelo procedente de excavación y/o préstamo, sellado de poliuretano, y resto de operaciones necesarias. Operaciones de bombeo, achique y bypass de conexión incluido Unidad totalmente terminada

| Código | Ud | Descripción | Rendimiento | Precio | Importe |
|---|---|---|---|---|---|
| MAO-001 | h | Cuadrilla "A" | 3 | 42 | 126.00 |
| MAQ-001A | h | Camión grúa- pluma corto | 1.2 | 26.27 | 31.52 |
| MAQ-002A2 | h | Retroexcavadora ruedas hidráulica 71/100 CV | 1.5 | 31.53 | 47.30 |
| MAQ-004A2 | h | Camión basculante 4x4 14 t. | 2 | 24.02 | 48.04 |
| MAQ-022 | h | Vibrador hormigón o Regla vibrante | 0.5 | 14.54 | 7.27 |
| MAQ-006A | h | Compresor 31/70 CV, 2 martillos, s/MO | 0.2 | 3.73 | 0.75 |
| MAQ-034 | día | Perforadora taladros (maquinaria; 25/10/2011) | 0.2 | 9.01 | 1.80 |
| MAQ-013NF4 | día | Bombas achique 90 m3/h Hm=22mca o similar | 2 | 14.52 | 29.04 |
| MAQ-012 | día | Día alquiler de generador de c.a. | 2 | 9.31 | 18.62 |
| MAQ-013NF3 | kW-h | Generador y consumo energético | 150 | 0.09 | 13.50 |
| MAT4HORHA30B | m³ | Hormigón HA 30/B/20/IV+QbSR a pie de obra | 0.6 | 67.21 | 40.33 |
| MAT4HOR-005 | l | Líquido de curado | 0.05 | 2.68 | 0.13 |
| MAT1SUELO-1 | m³ | Suelo seleccionado s/ PG3 incl. tte. a obra | 1 | 2.01 | 2.01 |
| MAT4ACER-01 | kg | Acero B-500s | 30 | 1.15 | 34.50 |
| MAT4ENCOF-2E2 | m² | Alquiler encofrado fenólico | 2 | 7.32 | 14.64 |
| MAT4ENCOF-4 | l | Desencofrante p/encofrado metálico | 0.5 | 1.3 | 0.65 |
| MAT4ACER-03 | kg | Puntas acero inox (pie de obra) | 0.02 | 1.1 | 0.02 |
| MAT4ACER-02 | kg | Alambre recocido | 0.02 | 0.67 | 0.01 |
| MAT4JTAHIDROF | m | Cordón poliuretano hidroexpansivo | 3.14 | 6.19 | 19.44 |
|  |  | Total |  |  | 435.57 |

| Medición | Uds. | Parcial |
|---|---|---|
| Varios drenajes a arquetas | 5 | 5.00 |
| Total |  | 5 |

**P4RSS5A** ud Cegado arqueta o tuberías mediante tape y hormigonado (06/04/2011)
5 ud × 112.27 (119.01 con costes indirectos) = 595.05
Cegado de arqueta o punto de entronque para anulación de tramo de colector existente mediante macizo de hormigón 1.5m3 HL-150 p.p. de tapes, excavaciones, demoliciones asociadas y reposición total de superficie, carga y transporte a vertedero de escombros, canon de vertido. Unidad completa

| Código | Ud | Descripción | Rendimiento | Precio | Importe |
|---|---|---|---|---|---|
| MAO-001 | h | Cuadrilla "A" | 1 | 42 | 42.00 |
| MAQ-010 | h | Camión bomba hormigonera | 0.01 | 48.36 | 0.48 |
| MAQ-004A2 | h | Camión basculante 4x4 14 t. | 0.1 | 24.02 | 2.40 |
| MAQ-006A | h | Compresor 31/70 CV, 2 martillos, s/MO | 0.2 | 3.73 | 0.75 |
| MAQ-002A1 | h | Retroexcavadora ruedas hidráulica 51/70 cv | 0.01 | 29.27 | 0.29 |
| MAT4HORHM15A | m³ | Hormigón HL-150/P/20 a pie obra | 1.5 | 43.66 | 65.49 |
| OTRO-CANON1 | m³ | Canon vertido+clasif.residuos+RCD (excav o demolic) | 0.32 | 2.69 | 0.86 |
|  |  | Total |  |  | 112.27 |

| Medición | Uds. | Parcial |
|---|---|---|
| Varios s/ n tramo | 5 | 5.00 |
| Total |  | 5 |

**P4RSS5B** ud Cegado de tuberías con brida ciega cualq. diam. (06/04/2011)
0 ud × 220.14 (233.35 con costes indirectos) = 0.00
Cegado de arqueta o punto de entronque para anulación de tramo de colector existente mediante brida ciega de dimensión igual a colector p.p. de tapes, excacvaciones, rellenos y reposición total de superficie, carga y transporte a vertedero de escombros, canon de vertido. Unidad completa

| Código | Ud | Descripción | Rendimiento | Precio | Importe |
|---|---|---|---|---|---|
| MAO-001 | h | Cuadrilla "A" | 1 | 42 | 42.00 |
| MAQ-004A2 | h | Camión basculante 4x4 14 t. | 0.1 | 24.02 | 2.40 |
| MAQ-006A | h | Compresor 31/70 CV, 2 martillos, s/MO | 0.2 | 3.73 | 0.75 |
| MAQ-002A1 | h | Retroexcavadora ruedas hidráulica 51/70 cv | 0.01 | 29.27 | 0.29 |
| MATFIB02 | ud | Bridas ciegas en T anulación tubería | 1 | 174.43 | 174.43 |
| OTRO-CANON1 | m³ | Canon vertido+clasif.residuos+RCD (excav o demolic) | 0.1 | 2.69 | 0.27 |
|  |  | Total |  |  | 220.14 |

**P3SUM1** ud Sumidero sifónico 30x50 (06/04/2011)
0 ud × 173.43 (183.84 con costes indirectos) = 0.00
Sumidero en losa o calzada para desagüe de 30x50cm. y 70 cms. de profundidad, sobre solera de hormigón HM-20 N/mm2., realizada con ladrillo macizo de 1/2 pie de espesor, enfoscada interiormente y arqueta prefabricada a criterio de la Dirección Facultativa, con salida para tubo de diámetro 160 mm. situada su arista inferior a 20 cms. del fondo del sumidero, incluso rejilla de fundición de 300x500x30 mm. sobre cerco de angular de 40x40 mm. recibido a la fábrica de ladrillo o a la arqueta prefabricada, conexionado a red de colectores de pluviales. Unidad totalmente terminada incluyendo clapeta.

| Código | Ud | Descripción | Rendimiento | Precio | Importe |
|---|---|---|---|---|---|
| MAO-001 | h | Cuadrilla "A" | 2.8 | 42 | 117.60 |
| MAQ-004A2 | h | Camión basculante 4x4 14 t. | 0.1 | 24.02 | 2.40 |
| MAQ-006A | h | Compresor 31/70 CV, 2 martillos, s/MO | 0.35 | 3.73 | 1.31 |
| MAQ-002A1 | h | Retroexcavadora ruedas hidráulica 51/70 cv | 0.01 | 29.27 | 0.29 |
| MATREJFD1 | ud | Rejilla de fundición sumidero 30x50 | 1 | 24.19 | 24.19 |
| MAT4HORHM20A1 | m³ | Hormigón HM-20/B/20/IIa a pie obra | 0.161 | 47.28 | 7.61 |
| MAT10LHD2 | ud | Ladrillo hueco doble 25x12x9 | 70 | 0.08 | 5.60 |
| MAT4MORTM10G | m³ | Mortero 1/4 preparado con cemento gris M-10 | 0.25 | 54.27 | 13.57 |
| OTRO-CANON1 | m³ | Canon vertido+clasif.residuos+RCD (excav o demolic) | 0.32 | 2.69 | 0.86 |
|  |  | Total |  |  | 173.43 |

**P3SUM2** ud Sumidero sifónico 40x60 (06/04/2011)
11 ud × 182.24 (193.17 con costes indirectos) = 2124.87
Sumidero en losa o calzada para desagües de 40x60cm. y 70 cms. de profundidad, sobre solera de hormigón HM-20 N/mm2., realizada con ladrillo macizo de 1/2 pie de espesor, enfoscada interiormente y arqueta prefabricada a criterio de la Dirección Facultativa, con salida para tubo de diámetro 160 mm. situada su arista inferior a 20 cms. del fondo del sumidero, incluso rejilla de fundición de 400x600x30 mm. sobre cerco de angular . recibido a la fábrica de ladrillo o a la arqueta prefabricada, conexionado a red de colectores de pluviales. Unidad totalmente terminada incluyendo clapeta

| Código | Ud | Descripción | Rendimiento | Precio | Importe |
|---|---|---|---|---|---|
| MAO-001 | h | Cuadrilla "A" | 2.8 | 42 | 117.60 |
| MAQ-004A2 | h | Camión basculante 4x4 14 t. | 0.1 | 24.02 | 2.40 |
| MAQ-006A | h | Compresor 31/70 CV, 2 martillos, s/MO | 0.35 | 3.73 | 1.31 |
| MAQ-002A1 | h | Retroexcavadora ruedas hidráulica 51/70 cv | 0.01 | 29.27 | 0.29 |
| MATREJFD2 | ud | Rejilla de fundición sumidero 40x60 (material; 11/07/2013) | 1 | 31.5 | 31.50 |
| MAT4HORHM20A1 | m³ | Hormigón HM-20/B/20/IIa a pie obra | 0.161 | 47.28 | 7.61 |
| MAT10LHD2 | ud | Ladrillo hueco doble 25x12x9 | 82 | 0.08 | 6.56 |
| MAT4MORTM10G | m³ | Mortero 1/4 preparado con cemento gris M-10 | 0.26 | 54.27 | 14.11 |
| OTRO-CANON1 | m³ | Canon vertido+clasif.residuos+RCD (excav o demolic) | 0.32 | 2.69 | 0.86 |
|  |  | Total |  |  | 182.24 |

| Medición | Uds. | Parcial |
|---|---|---|
| RS-LB14 | 1 | 1.00 |
| RS-LB26 | 2 | 2.00 |
| RS-LB27 | 1 | 1.00 |
| RS-LB29 | 2 | 2.00 |
| RS-LB59 | 2 | 2.00 |
| RS-LB11 | 1 | 1.00 |
| RS-LB16 | 2 | 2.00 |
| Total |  | 11 |

**P3SUM3** m Sumidero lineal 30 cm de anchura+p.p. canal de recogida (06/04/2011)
25 m × 55.96 (59.32 con costes indirectos) = 1483.00
Sumidero lineal de fundición de 30cm de ancho, con cajeado de profundidad 0.5m, sobre solera y hastiales de hormigón HM-20 N/mm2 o prefabricado. Unidad completa, incluyendo cerco.

| Código | Ud | Descripción | Rendimiento | Precio | Importe |
|---|---|---|---|---|---|
| MAO-001 | h | Cuadrilla "A" | 0.4 | 42 | 16.80 |
| MAQ-004A2 | h | Camión basculante 4x4 14 t. | 0.01 | 24.02 | 0.24 |
| MAQ-006A | h | Compresor 31/70 CV, 2 martillos, s/MO | 0.01 | 3.73 | 0.04 |
| MAQ-002A1 | h | Retroexcavadora ruedas hidráulica 51/70 cv | 0.01 | 29.27 | 0.29 |
| MATREJFD3 | m | Rejilla lineal sumidero fundición 30x100 (material; 11/07/2013) | 1 | 31.5 | 31.50 |
| MAT4HORHM20A1 | m³ | Hormigón HM-20/B/20/IIa a pie obra | 0.15 | 47.28 | 7.09 |
|  |  | Total |  |  | 55.96 |

| Medición | Uds. | Largo | Parcial |
|---|---|---|---|
| RS-LB30 | 1 | 25 | 25.00 |
| Total |  |  | 25 |

**P5ARQP-1C** m Desarrollo pozo de registro estanco DN1000 pref. horm.
0 m × 50.97 (54.03 con costes indirectos) = 0.00

**P3EDIF.002** m² Enfoscado maestreado y fratasado (27/06/2000)
0 m² × 14.2 (15.05 con costes indirectos) = 0.00
Enfoscado maestreado y fratasado de 20 mm. de espesor en toda su superficie con mortero de cemento y arena de río 1/6 en paramentos verticales con maestras cada metro, i/preparación y humedecido de soporte, limpieza, p.p. de medios auxiliares con empleo, en su caso, de andamiaje homologado, así como distribución del material en tajos y costes indirectos, s/NTE/RPE-7. Unidad totalmente terminada, medida a cinta corrida sin descontar huecos

| Código | Ud | Descripción | Rendimiento | Precio | Importe |
|---|---|---|---|---|---|
| MAO-001 | h | Cuadrilla "A" | 0.3 | 42 | 12.60 |
| MAT4MORTM40 | m³ | Mortero de cemento 1/6 M-40 | 0.025 | 36.87 | 0.92 |
| %CDP.5 | % | Carga, descarga y perdidas 5% (27/06/2000) | 5 % | 13.52 | 0.68 |
|  |  | Total |  |  | 14.2 |

**P1MT10B1** día Bypass y bombeo gran caudal 90 m3/h (26/07/2013)
0 día × 73.85 (78.28 con costes indirectos) = 0.00
Bypass de agua residual y pluvial mediante colocación y mantenimiento de grupos motobomba de gran caudal del tipo sumergible para caudales unitarios mínimos de 90m3/h Hm=22, correspondientes a caudales punta (>3xQp) previstos en obra de conexión de colector , para la ejecución de elementos estructurales o conducciones que interfieren con el colector existente, colocación de tubería de PVC o PE-100 de DN 315 PN6 para extracción de agua, valvulería de accionamiento y conexión necesaria, sensor de accionamiento piezoresistivo para accionamiento de grupos, mangueras unitarias de 10" y 8" flexible en toda la longitud del bypass, por cada grupo de bombeo, instalación eléctrica completa, incluyendo cableado, cuadro general de protección, generador y consumo energético, incluso medios auxiliares de protección especial y sistemas autónomos necesarios para la colocación y extracción del equipo. Unidad totalmente operativa y legalizada. Ejecución bajo instrucción de la Dirección de Obra y sin límite de duración.

| Código | Ud | Descripción | Rendimiento | Precio | Importe |
|---|---|---|---|---|---|
| MAO-007 | h | Peón general | 0.1 | 16.6 | 1.66 |
| MAQ-012 | día | Día alquiler de generador de c.a. | 1 | 9.31 | 9.31 |
| MAQ-013NF4 | día | Bombas achique 90 m3/h Hm=22mca o similar | 1 | 14.52 | 14.52 |
| MAQ-013NF6 | día | Cuadros eléctricos+cable+conexion bombas NF y byp (1Ud/4Bombas) (maquinaria; 06/07/2015) | 0.15 | 138.83 | 20.82 |
| MAQ-013NF3 | kW-h | Generador y consumo energético | 160 | 0.09 | 14.40 |
| MAT1NF9B | día | Alquiler manguera 10", pp. piezas de conex. bombeo (100m) (material; 06/07/2015) | 1 | 10.48 | 10.48 |
| MAT1NF9C | día | Alquiler Tuberías PVC o PE-100 DN 315 1+valvulería bombeo (material; 06/07/2015) | 2 | 1.33 | 2.66 |
|  |  | Total |  |  | 73.85 |

**P1MT10B2** día Bypass y bombeo gran caudal 180 m3/h (26/07/2013)
0 día × 105.2 (111.51 con costes indirectos) = 0.00
Bypass de agua residual y pluvial mediante colocación y mantenimiento de grupos motobomba de gran caudal del tipo sumergible para caudales unitarios mínimos de 180m3/h Hm=22, correspondientes a caudales punta (>3xQpm) previstos en el colector o galería, para la ejecución de elementos estructurales o conducciones que interfieren con el colector/ galería existente, colocación de tubería de PVC o PE-100 de DN 315 PN6 para extracción de agua, valvulería de accionamiento y conexión necesaria, sensor de accionamiento piezoresistivo para accionamiento de grupos, mangueras unitarias de 10" y 8" flexible en toda la longitud del bypass, por cada grupo de bombeo, instalación eléctrica completa, incluyendo cableado, cuadro general de protección, generador y consumo energético, incluso medios auxiliares de protección especial y sistemas autónomos necesarios para la colocación y extracción de l equipo. Unidad totalmente operativa y legalizada. Ejecución bajo instrucción de la Dirección de Obra, y sin límite de duración.

| Código | Ud | Descripción | Rendimiento | Precio | Importe |
|---|---|---|---|---|---|
| MAO-007 | h | Peón general | 0.1 | 16.6 | 1.66 |
| MAQ-012 | día | Día alquiler de generador de c.a. | 1 | 9.31 | 9.31 |
| MAQ-013NF4 | día | Bombas achique 90 m3/h Hm=22mca o similar | 2 | 14.52 | 29.04 |
| MAQ-013NF6 | día | Cuadros eléctricos+cable+conexion bombas NF y byp (1Ud/4Bombas) | 0.15 | 138.83 | 20.82 |
| MAQ-013NF3 | kW-h | Generador y consumo energético | 347 | 0.09 | 31.23 |
| MAT1NF9B | día | Alquiler manguera 10", pp. piezas de conex. bombeo (100m) | 1 | 10.48 | 10.48 |
| MAT1NF9C | día | Alquiler Tuberías PVC o PE-100 DN 315 1+valvulería bombeo | 2 | 1.33 | 2.66 |
|  |  | Total |  |  | 105.2 |

**P1MT10B3** día Bypass y bombeo gran caudal 320 m3/h (06/07/2015)
0 día × 175.81 (186.36 con costes indirectos) = 0.00
Bypass de agua residual y pluvial mediante colocación y mantenimiento grupos motobomba de gran caudal del tipo sumergible jumbo 405 ND o similar para caudales unitarios mínimos de 360m3/h Hm=22, correspondientes a caudales punta (3xQpm) previstos en el colector o galería, para la ejecución de elementos estructurales o conducciones que interfieren con el colector/ galería existente, colocación de tubería de PVC o PE-100 de DN 315 PN6 para extracción de agua, valvulería de accionamiento y conexión necesaria, sensor de accionamiento piezoresistivo para accionamiento de grupos, mangueras unitarias de 10" y 8" flexible en toda la longitud del bypass, por cada grupo de bombeo, instalación eléctrica completa, incluyendo cableado, cuadro general de protección, generador y consumo energético, incluso medios auxiliares de protección especial y sistemas autónomos necesarios para la colocación y extracción de l equipo. Unidad totalmente operativa y legalizada. Ejecución bajo instrucción de la Dirección de Obra, y sin límite de duración.

| Código | Ud | Descripción | Rendimiento | Precio | Importe |
|---|---|---|---|---|---|
| MAO-007 | h | Peón general | 0.1 | 16.6 | 1.66 |
| MAQ-012 | día | Día alquiler de generador de c.a. | 1 | 9.31 | 9.31 |
| MAQ-013NF4B | día | Bombas Jumbo 405 NDachique 360 m3/h Hm=22mca o similar (maquinaria; 06/07/2015) | 1 | 51.03 | 51.03 |
| MAQ-013NF6 | día | Cuadros eléctricos+cable+conexion bombas NF y byp (1Ud/4Bombas) | 0.25 | 138.83 | 34.71 |
| MAQ-013NF3 | kW-h | Generador y consumo energético | 500 | 0.09 | 45.00 |
| MAT1NF9B | día | Alquiler manguera 10", pp. piezas de conex. bombeo (100m) | 3 | 10.48 | 31.44 |
| MAT1NF9C | día | Alquiler Tuberías PVC o PE-100 DN 315 1+valvulería bombeo | 2 | 1.33 | 2.66 |
|  |  | Total |  |  | 175.81 |

**P1MT10B4** día Bypass y bombeo gran caudal 720 m3/h (06/07/2015)
0 día × 301.8 (319.91 con costes indirectos) = 0.00
Bypass de agua residual y pluvial mediante colocación y mantenimiento de 2 grupos motobomba de gran caudal del tipo sumergible jumbo 405 ND o similar para caudales unitarios mínimos de 360m3/h Hm=22, y totales de 720 m3/h correspondientes a caudales punta (3xQpm) previstos en el colector o galería, para la ejecución de elementos estructurales o conducciones que interfieren con el colector/ galería existente, colocación de tubería de PVC o PE-100 de DN 315 PN6 para extracción de agua, valvulería de accionamiento y conexión necesaria, sensor de accionamiento piezoresistivo para accionamiento de grupos, mangueras unitarias de 10" y 8" flexible en toda la longitud del bypass, por cada grupo de bombeo, instalación eléctrica completa, incluyendo cableado, cuadro general de protección, generador y consumo energético, incluso medios auxiliares de protección especial y sistemas autónomos necesarios para la colocación y extracción de l equipo. Unidad totalmente operativa y legalizada. Ejecución bajo instrucción de la Dirección de Obra, y sin límite de duración.

| Código | Ud | Descripción | Rendimiento | Precio | Importe |
|---|---|---|---|---|---|
| MAO-007 | h | Peón general | 0.1 | 16.6 | 1.66 |
| MAQ-012 | día | Día alquiler de generador de c.a. | 1 | 9.31 | 9.31 |
| MAQ-013NF4B | día | Bombas Jumbo 405 NDachique 360 m3/h Hm=22mca o similar | 2 | 51.03 | 102.06 |
| MAQ-013NF6 | día | Cuadros eléctricos+cable+conexion bombas NF y byp (1Ud/4Bombas) | 0.25 | 138.83 | 34.71 |
| MAQ-013NF3 | kW-h | Generador y consumo energético | 1100 | 0.09 | 99.00 |
| MAT1NF9B | día | Alquiler manguera 10", pp. piezas de conex. bombeo (100m) | 5 | 10.48 | 52.40 |
| MAT1NF9C | día | Alquiler Tuberías PVC o PE-100 DN 315 1+valvulería bombeo | 2 | 1.33 | 2.66 |
|  |  | Total |  |  | 301.8 |

**P1MT10B5** día Bypass y bombeo gran caudal 1080m3/h (06/07/2015)
0 día × 397.83 (421.7 con costes indirectos) = 0.00
Bypass de agua residual y pluvial mediante colocación y mantenimiento de 3 grupos motobomba de gran caudal del tipo sumergible jumbo 405 ND o similar para caudales unitarios mínimos de 360m3/h Hm=22, y totales de 1080 m3/h correspondientes a caudales punta (3xQpm) previstos en el colector o galería, para la ejecución de elementos estructurales o conducciones que interfieren con el colector/ galería existente, colocación de tubería de PVC o PE-100 de DN 315 PN6 para extracción de agua, valvulería de accionamiento y conexión necesaria, sensor de accionamiento piezoresistivo para accionamiento de grupos, mangueras unitarias de 10" y 8" flexible en toda la longitud del bypass, por cada grupo de bombeo, instalación eléctrica completa, incluyendo cableado, cuadro general de protección, generador y consumo energético, incluso medios auxiliares de protección especial y sistemas autónomos necesarios para la colocación y extracción de l equipo. Unidad totalmente operativa y legalizada. Ejecución bajo instrucción de la Dirección de Obra, y sin límite de duración.

| Código | Ud | Descripción | Rendimiento | Precio | Importe |
|---|---|---|---|---|---|
| MAO-007 | h | Peón general | 0.1 | 16.6 | 1.66 |
| MAQ-012 | día | Día alquiler de generador de c.a. | 1 | 9.31 | 9.31 |
| MAQ-013NF4B | día | Bombas Jumbo 405 NDachique 360 m3/h Hm=22mca o similar | 3 | 51.03 | 153.09 |
| MAQ-013NF6 | día | Cuadros eléctricos+cable+conexion bombas NF y byp (1Ud/4Bombas) | 0.25 | 138.83 | 34.71 |
| MAQ-013NF3 | kW-h | Generador y consumo energético | 1600 | 0.09 | 144.00 |
| MAT1NF9B | día | Alquiler manguera 10", pp. piezas de conex. bombeo (100m) | 5 | 10.48 | 52.40 |
| MAT1NF9C | día | Alquiler Tuberías PVC o PE-100 DN 315 1+valvulería bombeo | 2 | 1.33 | 2.66 |
|  |  | Total |  |  | 397.83 |

**P1MT10B6** día Bypass y bombeo aguas residuales y pluviales 1800 m3/h (06/07/2015)
0 día × 597.29 (633.13 con costes indirectos) = 0.00
Bypass de agua residual y pluvial mediante colocación y mantenimiento de 5 grupos motobomba de gran caudal del tipo sumergible jumbo 405 ND o similar para caudales unitarios mínimos de 360m3/h Hm=22, y totales de 1800 m3/h correspondientes a caudales punta (3xQm aguas negras) previstos en el colector o galería, para la ejecución de elementos estructurales o conducciones que interfieren con el colector/ galería existente, colocación de tubería de PVC o PE-100 de DN 315 PN6 para extracción de agua, valvulería de accionamiento y conexión necesaria, sensor de accionamiento piezoresistivo para accionamiento de grupos, mangueras unitarias de 10" y 8" flexible de hasta 100m por cada grupo de bombeo, instalación eléctrica completa, incluyendo cableado, cuadro general de protección, generador y consumo energético, incluso medios auxiliares de protección especial y sistemas autónomos necesarios para la colocación y extracción de l equipo. Unidad totalmente operativa y legalizada bajo instrucción de la Dirección de Obra, y sin límite de duración.

| Código | Ud | Descripción | Rendimiento | Precio | Importe |
|---|---|---|---|---|---|
| MAO-007 | h | Peón general | 0.1 | 16.6 | 1.66 |
| MAQ-012 | día | Día alquiler de generador de c.a. | 1 | 9.31 | 9.31 |
| MAQ-013NF4B | día | Bombas Jumbo 405 NDachique 360 m3/h Hm=22mca o similar | 5 | 51.03 | 255.15 |
| MAQ-013NF6 | día | Cuadros eléctricos+cable+conexion bombas NF y byp (1Ud/4Bombas) | 0.25 | 138.83 | 34.71 |
| MAQ-013NF3 | kW-h | Generador y consumo energético | 2100 | 0.09 | 189.00 |
| MAT1NF9B | día | Alquiler manguera 10", pp. piezas de conex. bombeo (100m) | 10 | 10.48 | 104.80 |
| MAT1NF9C | día | Alquiler Tuberías PVC o PE-100 DN 315 1+valvulería bombeo | 2 | 1.33 | 2.66 |
|  |  | Total |  |  | 597.29 |

**P4HG-001A** m³ Hormigón HM-12.5/p/20/IIa
0 m³ × 40.72 (43.16 con costes indirectos) = 0.00

**P4HG-002B** m³ Hormigón HM-20/B/20/IIa Elementos horizontales y verticales
10.8 m³ × 55.85 (59.2 con costes indirectos) = 639.36

| Medición | Uds. | Largo | Ancho | Alto | Parcial |
|---|---|---|---|---|---|
| RS-LB44 | 1 | 20 | 1.8 | 0.3 | 10.80 |
| Total |  |  |  |  | 10.8 |

**P4HG-004A** m³ Hormigón HA-30/B/20/IIIa y 30/B/12/IIIa (27/06/2013)
5 m³ × 73.09 (77.48 con costes indirectos) = 387.40
Hormigón para armar HA-30/B/20/IIIa y HA-30/B/12/IIIa , puesto en obra, incluido suministro de aditivos para puesta en obra, con p.p. de mermas y cargas incompletas, colocación, bombeo, vibrado, curado y demás operaciones para su correcta terminación. Según EHE-08. Unidad totalmente terminada.

| Código | Ud | Descripción | Rendimiento | Precio | Importe |
|---|---|---|---|---|---|
| MAO-007 | h | Peón general | 0.02 | 16.6 | 0.33 |
| MAO-004C | h | Oficial 1ª O. Civil | 0.05 | 17.53 | 0.88 |
| MAQ-010 | h | Camión bomba hormigonera | 0.1 | 48.36 | 4.84 |
| MAQ-022 | h | Vibrador hormigón o Regla vibrante | 0.1 | 14.54 | 1.45 |
| MAT4HORHA30 | m³ | Hormigón HA 30/B/20/IIIa a pie de obra | 1 | 64.52 | 64.52 |
| MAT4HOR-005 | l | Líquido de curado | 0.4 | 2.68 | 1.07 |
|  |  | Total |  |  | 73.09 |

Relación comercial: 0.3624704001539, 003, 0.4589328429075

| Medición | Uds. | Largo | Ancho | Alto | Parcial |
|---|---|---|---|---|---|
| RS-LB25 | 1 | 5 | 5 | 0.2 | 5.00 |
| Total |  |  |  |  | 5 |

**P1MT08BASEZA1** m³ Zahorra artificial
5 m³ × 10.9 (11.55 con costes indirectos) = 57.75

| Medición | Uds. | Largo | Ancho | Alto | Parcial |
|---|---|---|---|---|---|
| RS-LB25 | 1 | 5 | 5 | 0.2 | 5.00 |
| Total |  |  |  |  | 5 |

**P3SCDN300** m Salvacuneta dn=300 HA icl. arqueta + zanja+relleno HM-20 (27/11/2009)
20 m × 40.81 (43.26 con costes indirectos) = 865.20
Salvacuneta en caminos, mediante ejecución e instalación de tubo de hormigón de diámetro 300 mm, macizado de hormigón HM-20 en su cobertura de al menos 0.3 cm , embocadura de hormigón con aletas según planos de detalle, encofrado y desencofrado de los mismos, incluso excavación de zanja localiazada de 0.6m de ancho de base, taludes 1H/5V hasta una altura de hasta 1.5m, transporte a vertedero de material sobrante, relleno posterior hasta cota de terreno natural y reperfilado de nueva cuneta a embocadura, colocación de rejilla de protección de anegamiento de salvacunetas conformado por perfiles S-275J compuesto por perfiles tubulares de 12 mm c/ 10 cm, sobre marco L-50-5 , incluso perfil angula L-50-7 e apoyo de rejilla. Unidad totalmente terminada.

| Código | Ud | Descripción | Rendimiento | Precio | Importe |
|---|---|---|---|---|---|
| MAO-001 | h | Cuadrilla "A" | 0.2 | 42 | 8.40 |
| MAQ-002A2 | h | Retroexcavadora ruedas hidráulica 71/100 CV | 0.1 | 31.53 | 3.15 |
| MAQ-022 | h | Vibrador hormigón o Regla vibrante | 0.01 | 14.54 | 0.15 |
| MAQ-013B | h | Motobomba 30/60 CV, c/MO | 0.01 | 10.95 | 0.11 |
| MAT3TU300HA | m | Tubería de HA D=300 mm (material; 27/11/2009) | 1 | 11.99 | 11.99 |
| MAT4ENCOF-2E2 | m² | Alquiler encofrado fenólico | 0.02 | 7.32 | 0.15 |
| MAT4ACER-03 | kg | Puntas acero inox (pie de obra) | 0.02 | 1.1 | 0.02 |
| MAT4ACER-02 | kg | Alambre recocido | 0.02 | 0.67 | 0.01 |
| MAT4HOR-005 | l | Líquido de curado | 0.01 | 2.68 | 0.03 |
| MAT4REJA-01 | m² | Rejilla de protección de perfiles S-275J pletinas 3x0.5mm (material; 26/04/2010) | 0.13 | 7.51 | 0.98 |
| MAT4HORHM15A | m³ | Hormigón HL-150/P/20 a pie obra | 0.35 | 43.66 | 15.28 |
| MAT4MORTM10G | m³ | Mortero 1/4 preparado con cemento gris M-10 | 0.01 | 54.27 | 0.54 |
|  |  | Total |  |  | 40.81 |

| Medición | Uds. | Largo | Parcial |
|---|---|---|---|
| RS-LB26 | 1 | 5 | 5.00 |
| RS-LB27 | 1 | 5 | 5.00 |
| RS-LB29 | 1 | 5 | 5.00 |
| RS-LB59 | 1 | 5 | 5.00 |
| Total |  |  | 20 |

**P3SCDN500** m Salvacuneta dn=500 HA icl. arqueta + zanja+relleno HM-20 (27/11/2009)
0 m × 55.09 (58.4 con costes indirectos) = 0.00
Salvacuneta en caminos, mediante ejecución e instalación de tubo de hormigón de diámetro 500 mm, macizado de hormigón HM-20 en su cobertura de al menos 0.5 cm , embocadura de hormigón con aletas según planos de detalle, encofrado y desencofrado de los mismos, incluso excavación de zanja de 0.8 m de ancho de base, taludes 1H/5V hasta una altura de 1.5m, transporte a vertedero de material sobrante, relleno posterior con suelo procedente de excavación hasta cota de terreno natural y reperfilado de nueva cuneta a embocadura en una longitud de 5.0m, colocación de rejilla de protección de anegamiento de salvacunetas conformado por perfiles de acero S-275JR compuesto por perfiles tubulares de 12 mm c/ 10 cm, sobre marco L-50-5. Unidad totalmente terminada según se define en planos.

| Código | Ud | Descripción | Rendimiento | Precio | Importe |
|---|---|---|---|---|---|
| MAO-001 | h | Cuadrilla "A" | 0.2 | 42 | 8.40 |
| MAQ-013B | h | Motobomba 30/60 CV, c/MO | 0.01 | 10.95 | 0.11 |
| MAQ-022 | h | Vibrador hormigón o Regla vibrante | 0.01 | 14.54 | 0.15 |
| MAQ-002A2 | h | Retroexcavadora ruedas hidráulica 71/100 CV | 0.1 | 31.53 | 3.15 |
| MAT4MORTM10G | m³ | Mortero 1/4 preparado con cemento gris M-10 | 0.01 | 54.27 | 0.54 |
| MAT4ACER-01 | kg | Acero B-500s | 0.02 | 1.15 | 0.02 |
| MAT4ACER-03 | kg | Puntas acero inox (pie de obra) | 0.02 | 1.1 | 0.02 |
| MAT4ENCOF-2E2 | m² | Alquiler encofrado fenólico | 0.02 | 7.32 | 0.15 |
| MAT4HORHM15A | m³ | Hormigón HL-150/P/20 a pie obra | 0.42 | 43.66 | 18.34 |
| MAT4HOR-005 | l | Líquido de curado | 0.01 | 2.68 | 0.03 |
| MAT4REJA-01 | m² | Rejilla de protección de perfiles S-275J pletinas 3x0.5mm | 0.13 | 7.51 | 0.98 |
| MAT3TU500HA | m | Tubo HM j.machihembrada D 500mm c-60 (material; 27/11/2009) | 1.01 | 22.97 | 23.20 |
|  |  | Total |  |  | 55.09 |

###### A1.1.1.7.4 R.S. CRUCES ARROYOS (LB) (01/01/2004)
Importe: 514.8

**P1MT01B** m² Desbroce y limpieza con med mec.(alta densidad arbórea)
0 m² × 3.88 (4.11 con costes indirectos) = 0.00

**P1MT01A** m² Desbroce y limpieza con med mec.(baja densidad arbórea)
0 m² × 0.19 (0.2 con costes indirectos) = 0.00

**P1MT02A** m² Excavación de tierra vegetal de 35 cm
0 m² × 0.26 (0.28 con costes indirectos) = 0.00

**P1MT02B** m² Extendido de tierra vegetal procedente excav/acopio 35 cm
0 m² × 0.27 (0.29 con costes indirectos) = 0.00

**P1MT03A1** m³ Excavación localizadas roca+agotam+Tte vertedero
0 m³ × 12.01 (12.73 con costes indirectos) = 0.00

**P1MT03B1** m³ Excavación localizadas medio-duro+agotam+Tte vertedero
90 m³ × 3.86 (4.09 con costes indirectos) = 368.10

| Medición | Uds. | Largo | Ancho | Alto | Parcial |
|---|---|---|---|---|---|
| Cruces arroyos | 2 | 15 | 2 | 1.5 | 90.00 |
| Ataguías temporales |  |  |  |  |  |
| Total |  |  |  |  | 90 |

**P1MT08ESC150** m³ Escollera 150 Kg careada
0 m³ × 14.57 (15.44 con costes indirectos) = 0.00

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
0 m² × 1.69 (1.79 con costes indirectos) = 0.00

**P1MT08ESC100** m³ Escollera 100 Kg careada (28/09/2010)
0 m³ × 13.56 (14.37 con costes indirectos) = 0.00
Escollera de peso mínimo 10
0 kg hormigonada con HM-20/20/IIa-Qb y penetración según PPTP. Colocada en solera y alzados, según planos incluido suministro, transporte de préstamo, preparación de la superficie de apoyo, extendido, recebado y rasanteado, unidad totalmente terminada, y medido sobre perfil, incluido operaciones de voladura, permisos y tasas, canon de extracción y mejora ambiental de préstamos si fuera necesaria.

| Código | Ud | Descripción | Rendimiento | Precio | Importe |
|---|---|---|---|---|---|
| MAO-007 | h | Peón general | 0.1 | 16.6 | 1.66 |
| MAQ-002A1 | h | Retroexcavadora ruedas hidráulica 51/70 cv | 0.1 | 29.27 | 2.93 |
| MAQ-004A1 | h | Camión basculante 4x4 12 t. | 0.15 | 22.1 | 3.32 |
| MAT2ESC100 | t | Escollera de 100 kg (material; 22/10/2015) | 1.8 | 3.14 | 5.65 |
|  |  | Total |  |  | 13.56 |

Claves: protección, preparación, escollera, colocación, superficie, apoyo, terminación, manto, suministro

**P1MT05C** m³ Formación de terraplén procedente de excavación 95% PN
90 m³ × 1.54 (1.63 con costes indirectos) = 146.70

| Medición | Uds. | Largo | Ancho | Alto | Parcial |
|---|---|---|---|---|---|
| Cruces arroyos | 2 | 15 | 2 | 1.5 | 90.00 |
| Ataguías temporales |  |  |  |  |  |
| Total |  |  |  |  | 90 |

###### A1.1.1.7.5 R.S. CERRAMIENTOS (LB) (20/07/2005)
Importe: 11489.51

**P1MT06K** m² Demolición muro bloque o ladrillo (08/04/2020)
11 m² × 4.89 (5.18 con costes indirectos) = 56.98
Demolición de muro bloque o ladrillo hormigón con retromartillo rompedor, incluso retirada de escombros a pie de carga, maquinaria auxiliar de obra, carga y transporte a vertedero, incluido canon de vertido.

| Código | Ud | Descripción | Rendimiento | Precio | Importe |
|---|---|---|---|---|---|
| MAO-002 | h | Encargado general | 0.01 | 20.46 | 0.20 |
| MAO-007 | h | Peón general | 0.2 | 16.6 | 3.32 |
| MAQ-002A2 | h | Retroexcavadora ruedas hidráulica 71/100 CV | 0.01 | 31.53 | 0.32 |
| MAQ-004A2 | h | Camión basculante 4x4 14 t. | 0.01 | 24.02 | 0.24 |
| MAQ-006A | h | Compresor 31/70 CV, 2 martillos, s/MO | 0.001 | 3.73 | 0.00 |
| OTRO-CANON1 | m³ | Canon vertido+clasif.residuos+RCD (excav o demolic) | 0.3 | 2.69 | 0.81 |
|  |  | Total |  |  | 4.89 |

| Medición | Uds. | Largo | Alto | Parcial |
|---|---|---|---|---|
| Posibles daños a viviendas vía servicio | 1 | 5 | 2.2 | 11.00 |
| Total |  |  |  | 11 |

**P1MT06B** m³ Demolición muro en masa o mamposteria+tte+canon
0 m³ × 28.51 (30.22 con costes indirectos) = 0.00

**P5CERRAM0D** m Reposición de cerramiento muro mampuesto (08/02/2008)
0 m × 53.04 (56.22 con costes indirectos) = 0.00
Reposición de muro bancal de espesor medio 0,5 m , altura variable hasta 1,5 m y longitud 4 m. incluyendo retirada de muro existente, acopio y posterior reconstrucción mediante aporte de mampuestos, ripios, perfectamente alineado, aplomado, con excavación y preparación de la superficie de asiento (20 cm de HM-20), completamente terminado. incluyendo las operaciones de acopio,recolocación de la piedra original y/o reposición de otra de características similares a la original.

| Código | Ud | Descripción | Rendimiento | Precio | Importe |
|---|---|---|---|---|---|
| MAO-001 | h | Cuadrilla "A" | 0.5 | 42 | 21.00 |
| MAQ-012 | día | Día alquiler de generador de c.a. | 0.1 | 9.31 | 0.93 |
| MAQ-004A4 | h | Camión basculante 4x4 18 t. | 0.2 | 36.34 | 7.27 |
| MAQ-018 | h | Cortadora hormigón-asfalto. disco diamante+elementos | 0.1 | 6.38 | 0.64 |
| MAT1SUELO8 | m³ | Piedra mampostería granítica o caliza (material; 26/10/2011) | 1 | 23.15 | 23.15 |
| OTRO-CANON1 | m³ | Canon vertido+clasif.residuos+RCD (excav o demolic) | 0.02 | 2.69 | 0.05 |
|  |  | Total |  |  | 53.04 |

**P5MAMP1** m³ Mampostería ordinaria piedra caliza/pizarra/granito en muros (06/04/2011)
0 m³ × 65.41 (69.33 con costes indirectos) = 0.00
Mampostería ordinaria piedra caliza, pizarrao granítica de dimensiones varias en muros, recibida con mortero M-10 preparado con cemento dosificación 1:4, incluso cortes, operaciones de regularización y nivelación, transporte a punto de trabajo. Unidad totalmente terminada. Ejecutado por personal especializado y bajo supervisión de equipo de arqueología.

| Código | Ud | Descripción | Rendimiento | Precio | Importe |
|---|---|---|---|---|---|
| MAO-002 | h | Encargado general | 0.002 | 20.46 | 0.04 |
| MAO-007 | h | Peón general | 0.02 | 16.6 | 0.33 |
| MAQ-001C | h | Camión grúa 20 Tm. | 0.2 | 35.61 | 7.12 |
| MAQ-002A1 | h | Retroexcavadora ruedas hidráulica 51/70 cv | 0.5 | 29.27 | 14.64 |
| MAT1SUELO7 | m³ | Piedra mampostería (material; 26/10/2011) | 1.1 | 23.15 | 25.47 |
| MAT4MORTM10B | m³ | Mortero 1/4 preparado con cemento blanco M-10 (material; 14/04/2011) | 0.3 | 59.35 | 17.81 |
|  |  | Total |  |  | 65.41 |

**P5CERRAM0A** m Desmontaje de cerramiento metálico, vallado y barandillas. (08/02/2008)
90 m × 3.86 (4.09 con costes indirectos) = 368.10
Retirada y desmontaje de barandillas, verjas, cerramientos, vallados o puertas de acceso de doble torsión, o similar , existente de cualquier dimensión, incluido acopio para posterior uso, o la carga y transporte a vertedero autorizado, rellenos de huecos abiertos y sellado de los mismos.

| Código | Ud | Descripción | Rendimiento | Precio | Importe |
|---|---|---|---|---|---|
| MAO-001 | h | Cuadrilla "A" | 0.03 | 42 | 1.26 |
| MAQ-012 | día | Día alquiler de generador de c.a. | 0.01 | 9.31 | 0.09 |
| MAQ-004A4 | h | Camión basculante 4x4 18 t. | 0.05 | 36.34 | 1.82 |
| MAQ-018 | h | Cortadora hormigón-asfalto. disco diamante+elementos | 0.1 | 6.38 | 0.64 |
| OTRO-CANON1 | m³ | Canon vertido+clasif.residuos+RCD (excav o demolic) | 0.02 | 2.69 | 0.05 |
|  |  | Total |  |  | 3.86 |

| Medición | Uds. | Largo | Ancho | Alto | Parcial |
|---|---|---|---|---|---|
| Cruces arroyos | 2 | 15 | 2 | 1.5 | 90.00 |
| Ataguíaas temporales |  |  |  |  |  |
| Total |  |  |  |  | 90 |

**P5CERRAM1** m Cerramiento tipo-1 malla electrosold+ murete 0.80x0.35+ciment. (26/06/2009)
0 m × 88.71 (94.03 con costes indirectos) = 0.00
Cerramiento tipo-1: 2.35m de altura compuesto por malla electrosoldada galvanizada en caliente con bastidores tubulares de acero S-275J de 1ª calidad galvanizado en caliente sobre muro de hormigón 0.80x0.3m de altura y zapata de 0,50x0,50m en acabado visto, sobre zapata de hormigón HM-20 de dimensiones definida en planos Incluso placas de anclaje de 120x120x2,mm, remates de esquina, berenjenos de junta, cordón asfáltico en juntas, incluido taladro para su colocación, con pernos de anclaje químicos de diámetro 6 mm y 120 mm de profundidad. Operaciones de cajeado de cimentación y posteriores rellenos localizados Unidad totalmente anclada y terminada. ( incluye hormigonados y zapatas)

| Código | Ud | Descripción | Rendimiento | Precio | Importe |
|---|---|---|---|---|---|
| MAO-002 | h | Encargado general | 0.002 | 20.46 | 0.04 |
| MAO-007 | h | Peón general | 0.5 | 16.6 | 8.30 |
| MAQ-001C | h | Camión grúa 20 Tm. | 0.02 | 35.61 | 0.71 |
| MAQ-012 | día | Día alquiler de generador de c.a. | 0.02 | 9.31 | 0.19 |
| MAQ-019 | h | Equipo soldadura (maquinaria; 11/11/2011) | 0.02 | 2.99 | 0.06 |
| MAT4MORTM10B | m³ | Mortero 1/4 preparado con cemento blanco M-10 | 0.035 | 59.35 | 2.08 |
| MAT4HORHM20A1 | m³ | Hormigón HM-20/B/20/IIa a pie obra | 0.42 | 47.28 | 19.86 |
| MAT4HORHM15A | m³ | Hormigón HL-150/P/20 a pie obra | 0.25 | 43.66 | 10.92 |
| MAT4MAI067 | ud | Elementos de anclaje (material; 26/06/2009) | 0.5 | 2.89 | 1.45 |
| MATCERRAM2E | m² | Cerramiento malla electrosoldada.+bastidor (material; 28/06/2017) | 2 | 22.55 | 45.10 |
|  |  | Total |  |  | 88.71 |

**P5CERRAM2** m Cerramiento tipo-2 Valla de D/T metálica (20/07/2005)
410 m × 23.88 (25.31 con costes indirectos) = 10377.10
Cerramiento de 2.00 m de altura realizado con malla de doble torsión galvanizada en caliente de trama 40/14 y postes de tubo de acero galvanizado por inmersión de 48 mm de diámetro, p.p. de postes de esquina, jabalcones, tornapuntas, tensores, grupillas y accesorios, montada i/ replanteo y recibido de postes con hormigón en masa, coronada en alambre de espino, sin incluir puerta de acceso.

| Código | Ud | Descripción | Rendimiento | Precio | Importe |
|---|---|---|---|---|---|
| MAO-001 | h | Cuadrilla "A" | 0.15 | 42 | 6.30 |
| MAQ-001C | h | Camión grúa 20 Tm. | 0.02 | 35.61 | 0.71 |
| MAQ-002A1 | h | Retroexcavadora ruedas hidráulica 51/70 cv | 0.02 | 29.27 | 0.59 |
| MATCERAMDT | m² | Malla D/T Galvanizada en caliente 40/14 (material; 20/07/2005) | 2 | 5.22 | 10.44 |
| MATCERRAM1A | ud | Poste Galvanizado D=48 h=2.0 m. Intermedio (material; 29/08/2007) | 0.04 | 3.34 | 0.13 |
| MATCERRAM1B | ud | Poste Galvanizado D=48 h=2.0 m. Escuadra (material; 29/08/2007) | 0.107 | 3.34 | 0.36 |
| MATCERRAM1C | ud | Poste Galvanizado D=48 h=2.0 m. Jabalón (material; 29/08/2007) | 0.107 | 3.34 | 0.36 |
| MATCERRAM1D | ud | Poste Galvanizado D=48 h=2.0 m. Torna. (material; 29/08/2007) | 0.107 | 3.34 | 0.36 |
| MAT4HORHM20A2 | m³ | Hormigón HM-20/B/40/IIa a pie obra (material; 27/06/2017) | 0.1 | 46.26 | 4.63 |
|  |  | Total |  |  | 23.88 |

Relación comercial: 000, 106.53, 001, 0, 002, 003, 004, 005

| Medición | Uds. | Largo | Parcial |
|---|---|---|---|
| RS-LB1 | 1 | 20 | 20.00 |
| RS-LB2 | 1 | 20 | 20.00 |
| RS-LB3 | 1 | 20 | 20.00 |
| RS-LB6 | 1 | 20 | 20.00 |
| RS-LB8 | 1 | 20 | 20.00 |
| RS-LB9 | 1 | 20 | 20.00 |
| RS-LB23B | 1 | 20 | 20.00 |
| RS-LB23 | 1 | 20 | 20.00 |
| RS-LB31 | 1 | 20 | 20.00 |
| RS-LB34 | 1 | 20 | 20.00 |
| RS-LB35 | 1 | 20 | 20.00 |
| RS-LB36 | 1 | 20 | 20.00 |
| RS-LB38 | 1 | 20 | 20.00 |
| RS-LB40 | 1 | 20 | 20.00 |
| RS-LB42 | 1 | 20 | 20.00 |
| RS-LB43 | 1 | 20 | 20.00 |
| RS-LB49 | 1 | 30 | 30.00 |
| RS-LB53 | 1 | 20 | 20.00 |
| RS-LB73 | 1 | 20 | 20.00 |
| RS-LB74 | 1 | 20 | 20.00 |
| nota: Se adopta 20m/ cruce |  |  |  |
| Con carácter general se considera reposición |  |  |  |
| con malla D/T, aunque pueda existir variedad de vallados-mallas |  |  |  |
| Total |  |  | 410 |

**P5CERRAM4** m Cerramiento tipo-4 ganadero (01/03/2007)
45 m × 6.27 (6.65 con costes indirectos) = 299.25
Cerramiento ganadero a base de postes de hormigón de 17x12x170 cm y 1,40 m o metálicos sobre el terreno a 7 m separación media, empotrados y anclados en el terreno 30 cm y guarnecido con un malla 100x8x15 mm y dos hiladas superiores de alambre, doble hilo 13x15, tensado en tramos de 50 m, y con dos riostras cada 100 m.
Unidad completamente terminada

| Código | Ud | Descripción | Rendimiento | Precio | Importe |
|---|---|---|---|---|---|
| MAO-001 | h | Cuadrilla "A" | 0.05 | 42 | 2.10 |
| MAQ-001C | h | Camión grúa 20 Tm. | 0.02 | 35.61 | 0.71 |
| MAQ-002A1 | h | Retroexcavadora ruedas hidráulica 51/70 cv | 0.02 | 29.27 | 0.59 |
| MAT4HORHM20A2 | m³ | Hormigón HM-20/B/40/IIa a pie obra | 0.008 | 46.26 | 0.37 |
| MATCERRAM3A | ud | Poste hormigón 17x12x170 cm (p.o.) (material; 01/03/2007) | 0.157 | 8.75 | 1.37 |
| MATCERRAM3B | m | Alambre doble hilo 13x15 (p.o.) (material; 01/03/2007) | 2 | 0.11 | 0.22 |
| MATCERRAM3C | m | Malla anudada galvanizada 100x8x15 (p.o.) (material; 01/03/2007) | 1 | 0.84 | 0.84 |
| MATCARRAM3D | ud | Tensor alambre (p.o.) (material; 01/03/2007) | 0.2 | 0.37 | 0.07 |
|  |  | Total |  |  | 6.27 |

Relación comercial: 000, 106.53, 001, 0, 002, 003, 004, 005

| Medición | Uds. | Largo | Parcial |
|---|---|---|---|
| Varios a lo largo del tramo | 3 | 15 | 45.00 |
| Nota** existen varias tipologías |  |  |  |
| s/ nec |  |  |  |
| Total |  |  | 45 |

**P5CERRAM2B** m Cerramiento reja tubo metálica+ murete hormigón HA25+ciment. 2m (26/06/2009)
0 m × 95.47 (101.2 con costes indirectos) = 0.00
Cerramiento metálico 2.0m tubular en bastidores tubulares de acero S-275J de 1ª calidad galvanizado en caliente, 30x15 mm. en vertical y horizontal, separados 15 cm. con garras para recibir de 12 cm., sobre muro de hormigón HA25 de 0.2x0.35m de altura sobre zapata de hormigón HM-20 de dimensiones 0.5x0.5x0.2m (si fuera el caso) Incluso encofrados, placas de anclaje de 120x120x2,mm, remates de esquina, berenjenos de junta, cordón asfáltico en juntas, incluido taladro para su colocación, con pernos de anclaje químicos de diámetro 6 mm y 120 mm de profundidad. Unidad totalmente anclada y terminada.

| Código | Ud | Descripción | Rendimiento | Precio | Importe |
|---|---|---|---|---|---|
| MAO-002 | h | Encargado general | 0.002 | 20.46 | 0.04 |
| MAO-007 | h | Peón general | 0.5 | 16.6 | 8.30 |
| MAQ-001C | h | Camión grúa 20 Tm. | 0.02 | 35.61 | 0.71 |
| MAQ-012 | día | Día alquiler de generador de c.a. | 0.02 | 9.31 | 0.19 |
| MAQ-019 | h | Equipo soldadura | 0.02 | 2.99 | 0.06 |
| MAQ-022 | h | Vibrador hormigón o Regla vibrante | 0.01 | 14.54 | 0.15 |
| MAT4MAI067 | ud | Elementos de anclaje | 0.5 | 2.89 | 1.45 |
| MAT4HORHA25 | m³ | Hormigón HA 25/b/20/Iia a pie de obra | 0.105 | 51.97 | 5.46 |
| MAT4HORHM20A2 | m³ | Hormigón HM-20/B/40/IIa a pie obra | 0.06 | 46.26 | 2.78 |
| MATREJATUB1 | m | Reja hierro tubo 30x15 mm. (material; 10/07/2013) | 1 | 74.86 | 74.86 |
| MAT4HOR-005 | l | Líquido de curado | 0.1 | 2.68 | 0.27 |
| MAT4ACER-03 | kg | Puntas acero inox (pie de obra) | 0.04 | 1.1 | 0.04 |
| MAT4ACER-02 | kg | Alambre recocido | 0.04 | 0.67 | 0.03 |
| MAT4ENCOF-1 | m² | Tablero encofrar 22 mm. 4 p. | 0.7 | 1.33 | 0.93 |
| MAT4ENCOF-3 | l | Desencofrante p/encofrado madera | 0.2 | 0.99 | 0.20 |
|  |  | Total |  |  | 95.47 |

**P3EDIF012B** m² Fab. Bloq. split 40x20x20 dos caras color (08/02/2008)
11 m² × 33.28 (35.28 con costes indirectos) = 388.08
Fábrica de bloques de hormigón Mod. Split de medidas 40x20x20 cm., color, ejecutado a dos caras vistas, i/relleno de hormigón H-200/20 y armadura en zona según normativa y recibido con mortero de cemento y arena de río M 5 según UNE-EN 998-2, i/p.p. de piezas especiales, roturas, nivelados, aplomados, llagueados y limpieza todo ello según CTE/ DB-SE-F.Unidad totalmente terminada

| Código | Ud | Descripción | Rendimiento | Precio | Importe |
|---|---|---|---|---|---|
| MAO-004B | h | Oficial 1ª instalaciones | 0.3 | 17.53 | 5.26 |
| MAO-007 | h | Peón general | 0.8 | 16.6 | 13.28 |
| MAT4MORTM40 | m³ | Mortero de cemento 1/6 M-40 | 0.015 | 36.87 | 0.55 |
| MAT4ACER-01 | kg | Acero B-500s | 2.5 | 1.15 | 2.88 |
| MATBQSPLIT2 | ud | Bloque split 40x20x20 color (material; 08/02/2008) | 12.5 | 0.58 | 7.25 |
| MATBQSPLIT1B | m² | Piezas especiales bloque split (material; 08/02/2008) | 1 | 3.13 | 3.13 |
| MAT4HORHM20A2 | m³ | Hormigón HM-20/B/40/IIa a pie obra | 0.02 | 46.26 | 0.93 |
|  |  | Total |  |  | 33.28 |

| Medición | Uds. | Largo | Alto | Parcial |
|---|---|---|---|---|
| Posibles daños a viviendas vía servicio A-381 | 1 | 5 | 2.2 | 11.00 |
| Total |  |  |  | 11 |

**P4HG-002B** m³ Hormigón HM-20/B/20/IIa Elementos horizontales y verticales
0 m³ × 55.85 (59.2 con costes indirectos) = 0.00

**P4ETT-002** kg Acero B-500-S
0 kg × 1.32 (1.4 con costes indirectos) = 0.00

**P5PUERTA1A** ud Puerta metálica 1 hoja 2.1x0.9+pint (13/02/2009)
0 ud × 139.21 (147.56 con costes indirectos) = 0.00
Puerta metálica 2.35x0.90 galvanizada en caliente pintada color tipo verja, formada por una hoja y marco de tubo rectangular con pestaña, provistas con dispositivo de cierre para candado, i/ acabado color pintura dos manos a determinar, totalmente colocada, incluidas cimentaciones necesarias, soportes laterales. Unidad totalmente instalada.

| Código | Ud | Descripción | Rendimiento | Precio | Importe |
|---|---|---|---|---|---|
| MAO-002 | h | Encargado general | 0.01 | 20.46 | 0.20 |
| MAO-004E | h | Oficial 1ª ferretería (mano de obra; 28/05/2020) | 0.2 | 17.53 | 3.51 |
| MAO-005A | h | Oficial 2ªgeneralista | 0.2 | 17.18 | 3.44 |
| MAO-007 | h | Peón general | 2 | 16.6 | 33.20 |
| MAT5PUERT1 | m² | Puer.metá.abat.mod. Verja 1Hoja+soportes (material; 19/10/2010) | 2.35 | 36.18 | 85.02 |
| MAT4HORHM20A1 | m³ | Hormigón HM-20/B/20/IIa a pie obra | 0.25 | 47.28 | 11.82 |
| MATPINT5 | l | Pintura esmalte satinado (material; 13/02/2009) | 0.3 | 6.72 | 2.02 |
|  |  | Total |  |  | 139.21 |

**P5PUERTA1B** ud Puerta metálica 2 hoja x2,0x3.0m acero galvanizado+pint (13/02/2009)
0 ud × 589.55 (624.92 con costes indirectos) = 0.00
Puerta metálica dos hojas de 2,0x3,0m con apertura deslizante lateral o gitratoria, galvanizada en caliente y pintada, tipo verja, formada por marco de tubo rectangular con pestaña, montantes tubulares, provistas con dispositivo de cierre para candado, i/ acabado pintura de color a especificar, totalmente colocada, incluidas cimentaciones necesarias y carriles de rodadura, postes perimetrales de apoyo. Unidad totalmente terminada.

| Código | Ud | Descripción | Rendimiento | Precio | Importe |
|---|---|---|---|---|---|
| MAO-002 | h | Encargado general | 0.01 | 20.46 | 0.20 |
| MAO-004C | h | Oficial 1ª O. Civil | 0.2 | 17.53 | 3.51 |
| MAO-005A | h | Oficial 2ªgeneralista | 0.2 | 17.18 | 3.44 |
| MAO-007 | h | Peón general | 2 | 16.6 | 33.20 |
| MAT5PUERT2 | m² | Puer.metá.abat.mod. Verja 2 Hojas s/t (material; 19/10/2010) | 9.4 | 56.45 | 530.63 |
| MAT4HORHM20A1 | m³ | Hormigón HM-20/B/20/IIa a pie obra | 0.35 | 47.28 | 16.55 |
| MATPINT5 | l | Pintura esmalte satinado | 0.3 | 6.72 | 2.02 |
|  |  | Total |  |  | 589.55 |

###### A1.1.1.7.6 R.S. ELECTRICIDAD (LB) (20/07/2000)
Importe: 3553.44

**P1MT09** m² Tablestacado recuperable o perdido cualquier profundidad
0 m² × 79.23 (83.98 con costes indirectos) = 0.00

**P4RSV1D** m Demolición y retirada de conductos y cableados inst. subterranea (08/04/2020)
0 m × 4.56 (4.83 con costes indirectos) = 0.00
Demolición y retirada de conductos y cableados de instalaciones eléctricas incluidas, iluminación, telefonía y/o comunicaciones subterraneas, incluida demolición de arquetas, cuadros y elementos asociados, carga y transporte a vertedero autorizado, pago de canon de vertido y tratamiento de residuos, operaciones de desconexionado. Unidad totalmente terminada.

| Código | Ud | Descripción | Rendimiento | Precio | Importe |
|---|---|---|---|---|---|
| MAO-002 | h | Encargado general | 0.01 | 20.46 | 0.20 |
| MAO-007 | h | Peón general | 0.08 | 16.6 | 1.33 |
| MAQ-002A2 | h | Retroexcavadora ruedas hidráulica 71/100 CV | 0.08 | 31.53 | 2.52 |
| MAQ-004A2 | h | Camión basculante 4x4 14 t. | 0.02 | 24.02 | 0.48 |
| MAQ-006A | h | Compresor 31/70 CV, 2 martillos, s/MO | 0.001 | 3.73 | 0.00 |
| OTRO-CANON1 | m³ | Canon vertido+clasif.residuos+RCD (excav o demolic) | 0.01 | 2.69 | 0.03 |
|  |  | Total |  |  | 4.56 |

**P4RSV1A** ud Sostenimiento cruce sin rep. serv.DN=<500
2 ud × 288.08 (305.36 con costes indirectos) = 610.72

| Medición | Uds. | Largo | Parcial |
|---|---|---|---|
| Cruce hinca nº1 | 1 | 2 | 2.00 |
| Locaización servicios y gas |  |  |  |
| Total |  |  | 2 |

**P4RSV1B** ud Sostenimiento cruce sin rep. serv. grandes: LMT y tub.DN>500
4 ud × 694.04 (735.68 con costes indirectos) = 2942.72

| Medición | Uds. | Parcial |
|---|---|---|
| RS-LB19C ** | 1 | 1.00 |
| RS-LB37 | 1 | 1.00 |
| RS-LB41 | 1 | 1.00 |
| RS-LB57 | 1 | 1.00 |
| Nota**: incertidumbre sobre información INKOLÁN |  |  |
| Incertidumbre en posibles cruzamientos CA-9209 |  |  |
| La tubería se diseña profunda en cruzamientos |  |  |
| para pasar por debajo del servicio |  |  |
| Total |  | 4 |

**P5ELE110X4H2** m Rep.completa de LMT +p.p. arquetas y canalizac. hormigonada (26/04/2010)
0 m × 169.61 (179.79 con costes indirectos) = 0.00
Localización, desmontaje y reposición de LMT, incluyendo operaciones de localización mediante calas y/o sistemas de microgravimetría con técnico cualificado, programación de corte y rotura con empresa de servicios, gestión y pago de canon y tasas requeridas, demolición, carga y retirada de conducciones, arquetas y elementos asociados, transporte a vertedero autorizado, pago de canon de vertido, reposición de servicio mediante retranqueo, con excavación en zanja , canalización hormigonada con prisma de 6x160mm PVC normalizado instalación, en cualquier tipo de terreno, acerados y/o pavimentos , incluso excavación en zanja en cualquier tipo de terreno de dimensiones mínimas 60 cm. de ancho por 100 cm. de profundidad, acopio de material o carga, transporte a vertedero, prisma de hormigón HM20 (0.4x0.4m) relleno con suelo seleccionado procedentes de prestamos o de la excavación compactados al 95% del Proctor normal, instalada, transporte, montaje y conexionado a arquetas, incluso cinta indicador de instalación de PVC, cables de acero pasa-guía y corchetes, p.p. de arquetas prefabricadas de hormigón armado para instalación eléctrica de media tensión normalizada de dimensiones 110x110x160 m, con paso de 4 tubos de diámetros varios, empotrada en un material granular de 0.2 m de espesor, con tapa de fundición 625x535 mm, instalación de cableado de reposición de la misma sección que la existente y requerida por la empresa suministradora. Unidad totalmente terminada y conexionada

| Código | Ud | Descripción | Rendimiento | Precio | Importe |
|---|---|---|---|---|---|
| MAO-001 | h | Cuadrilla "A" | 0.15 | 42 | 6.30 |
| MAO-002 | h | Encargado general | 0.01 | 20.46 | 0.20 |
| MAO-004A | h | Oficial 1ª generalista | 0.1 | 17.53 | 1.75 |
| MAO-007 | h | Peón general | 0.001 | 16.6 | 0.02 |
| MAQ-002A3 | h | Retroexcavadora de orugas hidráulica 101/130 cv | 0.15 | 44.28 | 6.64 |
| MAQ-004A2 | h | Camión basculante 4x4 14 t. | 0.001 | 24.02 | 0.02 |
| MAQ-013A | h | Motobomba 0/30 CV, c/MO | 0.001 | 6.88 | 0.01 |
| MAQ-001A | h | Camión grúa- pluma corto | 0.1 | 26.27 | 2.63 |
| MAQ-002A2 | h | Retroexcavadora ruedas hidráulica 71/100 CV | 0.1 | 31.53 | 3.15 |
| MAQ-002A1 | h | Retroexcavadora ruedas hidráulica 51/70 cv | 0.1 | 29.27 | 2.93 |
| MAQ-006A | h | Compresor 31/70 CV, 2 martillos, s/MO | 0.1 | 3.73 | 0.37 |
| MATELECBAN250 | ud | Banda señalización 250 mm PVC | 1 | 0.23 | 0.23 |
| MAT1SUELO-1 | m³ | Suelo seleccionado s/ PG3 incl. tte. a obra | 0.34 | 2.01 | 0.68 |
| MAT4HORHM20A1 | m³ | Hormigón HM-20/B/20/IIa a pie obra | 0.2 | 47.28 | 9.46 |
| MATTUBPVCE160 | m | Tubo PVC 160 liso inst. elect (material; 13/04/2020) | 6 | 2.51 | 15.06 |
| MAT4TAPA0.6R | m² | Tapa o reja cuadrada fundición dúctil 0.6 x0.6 m C-250+cerco | 0.1 | 41.86 | 4.19 |
| MATARQ1X1 | ud | Arqueta prefabricada 1x1x1,5+p.p. cordón EPDM | 0.1 | 104.59 | 10.46 |
| MAT1SUELO-2 | m³ | Material filtrante drenaje- grava 40-80 en obra | 0.002 | 6.65 | 0.01 |
| MATELELMT | m | Cable subterraneo LMT XLPE secc s/ rep.servicio (material; 16/07/2013) | 1 | 77.99 | 77.99 |
| OTRO-ELELMT | Ud | Tasas corte LMT +varios legalización (16/07/2013) | 0.01 | 2079.4 | 20.79 |
| OTRO-RS | Ud | Identificación de servicio mediante microgravimetría (16/07/2013) | 0.05 | 34.65 | 1.73 |
| OTRO-CANON1 | m³ | Canon vertido+clasif.residuos+RCD (excav o demolic) | 0.02 | 2.69 | 0.05 |
| %P.P.PIEZELEC | % | P.P. piezas material vario electricidad | 3 % | 164.67 | 4.94 |
|  |  | Total |  |  | 169.61 |

**P4RSE01** m Reposición línea aérea BT poste H>=9m (12/07/2013)
0 m × 28.29 (29.99 con costes indirectos) = 0.00
Reposición de línea aérea BT, incluyendo operaciones de desmontaje de postes y tendido existente, colocación nuevos postes normalizados de altura HV 9.0 - 250 a 630, en nueva traza provisional y/o definitiva con separación máxima de hasta 30m, excavación de cimientos y rellenos, cimentación hormigonada de 0.80x0.65x1.20m cableado multipares, conexionado, pruebas y homologación de empresa de servicios, operaciones de corte y pago de tasas asociadas. Unidad totalmente terminada

| Código | Ud | Descripción | Rendimiento | Precio | Importe |
|---|---|---|---|---|---|
| MAO-004B | h | Oficial 1ª instalaciones | 0.05 | 17.53 | 0.88 |
| MAQ-001B | h | Camión grúa 15 tn | 0.08 | 30 | 2.40 |
| MATELECPOSTBT | Ud | Poste BT HV-9m prefabricado (material; 22/10/2015) | 0.03 | 374.08 | 11.22 |
| MATELEMULT1 | m | Conductor eléctrico aéreo multipolar BT 12x6+TT Cu (material; 12/07/2013) | 1 | 10.4 | 10.40 |
| MATTTFMAT01 | Ud | Material vario conex. tef. aérea (material; 12/07/2013) | 0.03 | 23.11 | 0.69 |
| OTRO-INST1 | Ud | Elementos auxiliares inst aérea (12/07/2013) | 0.03 | 75.09 | 2.25 |
| OTRO-INST2 | Ud | Permisos, tasa corte y conexionado (12/07/2013) | 0.001 | 450.54 | 0.45 |
|  |  | Total |  |  | 28.29 |

**P5ELE110X4** m Can. cama arena PVC 110x4 (calzadas) 0.4x1.0m (26/04/2010)
0 m × 19.24 (20.39 con costes indirectos) = 0.00
Canalización de 4x110mm PVC normalizado instalación, en cualquier tipo de terreno, acerados y/o pavimentos incluso excavación en zanja en cualquier tipo de terreno, de dimensiones mínimas 40 cm. de ancho por 100 cm. de profundidad, incluso excavación para posterior uso o carga, transporte a vertedero, cama de arena de 30 cm, relleno con suelo seleccionado procedentes de prestamos o de la excavación compactados al 95% del Proctor normal, instalada, transporte, montaje y conexionado a arquetas, incluso cinta indicador de instalación de PVC, cables de acero pasa-guía y corchetes. Unidad totalmente instalada y terminada.

| Código | Ud | Descripción | Rendimiento | Precio | Importe |
|---|---|---|---|---|---|
| MAO-002 | h | Encargado general | 0.001 | 20.46 | 0.02 |
| MAO-004A | h | Oficial 1ª generalista | 0.07 | 17.53 | 1.23 |
| MAO-007 | h | Peón general | 0.001 | 16.6 | 0.02 |
| MAQ-002A3 | h | Retroexcavadora de orugas hidráulica 101/130 cv | 0.15 | 44.28 | 6.64 |
| MAQ-004A2 | h | Camión basculante 4x4 14 t. | 0.001 | 24.02 | 0.02 |
| MAQ-013A | h | Motobomba 0/30 CV, c/MO | 0.001 | 6.88 | 0.01 |
| MATTUBPVCE110 | m | Tubo PVC 110 liso electricidad (material; 02/11/2011) | 4 | 1.91 | 7.64 |
| MATELECBAN250 | ud | Banda señalización 250 mm PVC | 1 | 0.23 | 0.23 |
| MAT1SUELO-5 | m³ | Arena silícea | 0.24 | 11.27 | 2.70 |
| MAT1SUELO-1 | m³ | Suelo seleccionado s/ PG3 incl. tte. a obra | 0.34 | 2.01 | 0.68 |
| OTRO-CANON1 | m³ | Canon vertido+clasif.residuos+RCD (excav o demolic) | 0.02 | 2.69 | 0.05 |
|  |  | Total |  |  | 19.24 |

**P5ELE110X2** m Can. cama arena PVC 110 mm x 2 (calzadas) 0.4x1.0m (26/04/2010)
0 m × 15.42 (16.35 con costes indirectos) = 0.00
Canalización de 2x110mm PVC normalizado instalación, en cualquier tiipo de terreno, acerados y/o pavimentos , incluso excavación en zanja en cualquier tipo de terreno, de dimensiones mínimas 40 cm. de ancho por 100 cm. de profundidad, incluso excavación para posterior uso o carga, transporte a vertedero, cama de arena de 30 cm, relleno con suelo seleccionado procedentes de prestamos o de la excavación compactados al 95% del Proctor normal, instalada, transporte, montaje y conexionado a arquetas, incluso cinta indicador de instalación de PVC, cables de acero pasa-guía y corchetes. Unidad totalmente instalada y terminada.

| Código | Ud | Descripción | Rendimiento | Precio | Importe |
|---|---|---|---|---|---|
| MAO-002 | h | Encargado general | 0.001 | 20.46 | 0.02 |
| MAO-004A | h | Oficial 1ª generalista | 0.07 | 17.53 | 1.23 |
| MAO-007 | h | Peón general | 0.001 | 16.6 | 0.02 |
| MAQ-002A3 | h | Retroexcavadora de orugas hidráulica 101/130 cv | 0.15 | 44.28 | 6.64 |
| MAQ-004A2 | h | Camión basculante 4x4 14 t. | 0.001 | 24.02 | 0.02 |
| MAQ-013A | h | Motobomba 0/30 CV, c/MO | 0.001 | 6.88 | 0.01 |
| MATELECBAN250 | ud | Banda señalización 250 mm PVC | 1 | 0.23 | 0.23 |
| MAT1SUELO-5 | m³ | Arena silícea | 0.24 | 11.27 | 2.70 |
| MAT1SUELO-1 | m³ | Suelo seleccionado s/ PG3 incl. tte. a obra | 0.34 | 2.01 | 0.68 |
| MATTUBPVCE110 | m | Tubo PVC 110 liso electricidad | 2 | 1.91 | 3.82 |
| OTRO-CANON1 | m³ | Canon vertido+clasif.residuos+RCD (excav o demolic) | 0.02 | 2.69 | 0.05 |
|  |  | Total |  |  | 15.42 |

**P5ELE110X4H** m Can. horm. PVC 110 mm x4 (calzadas) 0.4x1.0m (02/11/2011)
0 m × 42.87 (45.44 con costes indirectos) = 0.00
Canalización hormigonada de 4x110mm PVC normalizado instalación, en cualquier tipo de terreno, acerados y/o pavimentos , incluso excavación en zanja en cualquier tipo de terreno de dimensiones mínimas 40 cm. de ancho por 100 cm. de profundidad, acopio de material o carga, transporte a vertedero, prisma de hormigón HM20 (0.4x0.4m) relleno con suelo seleccionado procedentes de prestamos o de la excavación compactados al 95% del Proctor normal, instalada, transporte, montaje y conexionado a arquetas, incluso cinta indicador de instalación de PVC, cables de acero pasa-guía y corchetes0. Unidad totalmente instalada y terminada

| Código | Ud | Descripción | Rendimiento | Precio | Importe |
|---|---|---|---|---|---|
| MAT4HORHM20A1 | m³ | Hormigón HM-20/B/20/IIa a pie obra | 0.16 | 47.28 | 7.56 |
| MATTUBPVCE110 | m | Tubo PVC 110 liso electricidad | 4 | 1.91 | 7.64 |
| MATELECBAN250 | ud | Banda señalización 250 mm PVC | 1 | 0.23 | 0.23 |
| MAT1SUELO-1 | m³ | Suelo seleccionado s/ PG3 incl. tte. a obra | 0.34 | 2.01 | 0.68 |
| OTRO-CANON1 | m³ | Canon vertido+clasif.residuos+RCD (excav o demolic) | 0.02 | 2.69 | 0.05 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 42.87 |

**P5ELE110X2H** m Can. horm. PVC 110 mm x2 (calzadas) 0.4x1.0m (02/11/2011)
0 m × 39.05 (41.39 con costes indirectos) = 0.00
Canalización hormigonada de 2x110mm PVC normalizado instalación, en cualquier tiipo de terreno, acerados y/o pavimentos , incluso excavación en zanja en cualquier tipo de terreno de dimensiones mínimas 40 cm. de ancho por 100 cm. de profundidad, acopio de material o carga, transporte a vertedero, prisma de hormigón HM20 (0.4x0.4m) relleno con suelo seleccionado procedentes de prestamos o de la excavación compactados al 95% del Proctor normal, instalada, transporte, montaje y conexionado a arquetas, incluso cinta indicador de instalación eléctrica de PVC, cables de acero pasa-guía y corchetes. Unidad totalmente instalada y terminada.

| Código | Ud | Descripción | Rendimiento | Precio | Importe |
|---|---|---|---|---|---|
| MATELECBAN250 | ud | Banda señalización 250 mm PVC | 1 | 0.23 | 0.23 |
| MAT1SUELO-1 | m³ | Suelo seleccionado s/ PG3 incl. tte. a obra | 0.34 | 2.01 | 0.68 |
| MAT4HORHM20A1 | m³ | Hormigón HM-20/B/20/IIa a pie obra | 0.16 | 47.28 | 7.56 |
| MATTUBPVCE110 | m | Tubo PVC 110 liso electricidad | 2 | 1.91 | 3.82 |
| OTRO-CANON1 | m³ | Canon vertido+clasif.residuos+RCD (excav o demolic) | 0.02 | 2.69 | 0.05 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 39.05 |

**P5ELE160X4** m Can. cama arena PVC 160 mm x4 (calzada) 0.4X1.0m (15/06/2017)
0 m × 24.91 (26.4 con costes indirectos) = 0.00
Canalización de 4x160mm PVC liso serie B (UNE-EN 1329-1) normalizado instalación eléctrica en cualquier tipo de terreno, acerados y/o pavimentos, incluso excavación en zanja en cualquier tipo de terreno, de dimensiones mínimas 0,40 cm. de ancho por 100 cm. de profundidad, incluso excavación para posterior uso o carga, transporte a vertedero, cama de arena de 30 cm, relleno con suelo seleccionado procedentes de prestamos o de la excavación compactados al 95% del Proctor normal, instalada, transporte, montaje y conexionado a arquetas, incluso cinta indicador de instalación eléctrica de PVC, cables de acero pasa-guía y corchetes. Unidad totalmente instalada y terminada.

| Código | Ud | Descripción | Rendimiento | Precio | Importe |
|---|---|---|---|---|---|
| MAO-002 | h | Encargado general | 0.002 | 20.46 | 0.04 |
| MAO-007 | h | Peón general | 0.03 | 16.6 | 0.50 |
| MAQ-002A3 | h | Retroexcavadora de orugas hidráulica 101/130 cv | 0.03 | 44.28 | 1.33 |
| MAQ-004A2 | h | Camión basculante 4x4 14 t. | 0.05 | 24.02 | 1.20 |
| MAQ-005A3 | h | Camión cisterna 10.000l | 0.035 | 29.27 | 1.02 |
| MAQ-007A1 | h | Compactador rulo vibrante autoprop. tandem 8t-10t | 0.012 | 36.13 | 0.43 |
| MAQ-003A4 | h | Pala cargadora oruga 100/131 CV | 0.06 | 44.28 | 2.66 |
| MATELECBAN250 | ud | Banda señalización 250 mm PVC | 1 | 0.23 | 0.23 |
| MAT1SUELO-5 | m³ | Arena silícea | 0.24 | 11.27 | 2.70 |
| MATTUBPVCE160 | m | Tubo PVC 160 liso inst. elect | 4 | 2.51 | 10.04 |
| MATAGUA | m³ | Agua | 0.08 | 0.71 | 0.06 |
| MAT1SUELO-1 | m³ | Suelo seleccionado s/ PG3 incl. tte. a obra | 1 | 2.01 | 2.01 |
| OTRO-CANON1 | m³ | Canon vertido+clasif.residuos+RCD (excav o demolic) | 1 | 2.69 | 2.69 |
|  |  | Total |  |  | 24.91 |

**P5ELE160X4H** m Can. horm. PVC 160 mm x4 (calzadas) 0.4x1.0m (15/06/2017)
0 m × 53.09 (56.28 con costes indirectos) = 0.00
Canalización hormigonada de 4x160mm PVC liso serie B (UNE-EN 1329-1) normalizado instalación eléctrica, en cualquier tiipo de terreno, acerados y/o pavimentos , incluso excavación en zanja en cualquier tipo de terreno de dimensiones mínimas 0,40 cm. de ancho por 100 cm. de profundidad, acopio de material o carga, transporte a vertedero, prisma de hormigón HM20 (0.4x0.4m) relleno con suelo seleccionado procedentes de prestamos o de la excavación compactados al 95% del Proctor normal, instalada, transporte, montaje y conexionado a arquetas, incluso cinta indicador de instalación eléctrica de PVC, cables de acero pasa-guía y corchetes. Unidad totalmente instalada y terminada

| Código | Ud | Descripción | Rendimiento | Precio | Importe |
|---|---|---|---|---|---|
| MATELECBAN250 | ud | Banda señalización 250 mm PVC | 1 | 0.23 | 0.23 |
| MAT4HORHM20A1 | m³ | Hormigón HM-20/B/20/IIa a pie obra | 0.24 | 47.28 | 11.35 |
| MATTUBPVCE160 | m | Tubo PVC 160 liso inst. elect | 4 | 2.51 | 10.04 |
| MATAGUA | m³ | Agua | 0.08 | 0.71 | 0.06 |
| MAT1SUELO-1 | m³ | Suelo seleccionado s/ PG3 incl. tte. a obra | 1 | 2.01 | 2.01 |
| OTRO-CANON1 | m³ | Canon vertido+clasif.residuos+RCD (excav o demolic) | 1 | 2.69 | 2.69 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 53.09 |

**P5ELE200X2H1** m Can. horm. PE 200 mm x2 (aceras) 0.65x1.0m (28/10/2011)
0 m × 49.02 (51.96 con costes indirectos) = 0.00
Canalización de línea de media tensión tipo-1 hormigonada en terrenos rústicos y/o ajardinados conformado por tubos 2x200mm PE normalizado para instalación eléctrica , incluso excavación en zanja en cualquier tipo de terreno de dimensiones mínimas 65 cm. de ancho y 100 cm. de profundidad, acopio de material o carga, transporte a vertedero, prisma hormigón HM20 según planos, relleno de cobertura arena, suelo seleccionado y suelo de adecuado procedentes de prestamos o de la excavación compactados al 95% del Proctor normal, instalada, transporte, montaje y conexionado a arquetas, incluso cinta indicador de instalación eléctrica de PVC, cables de acero pasa-guía y corchetes. Unidad totalmente instalada y terminada

| Código | Ud | Descripción | Rendimiento | Precio | Importe |
|---|---|---|---|---|---|
| MATELECBAN250 | ud | Banda señalización 250 mm PVC | 2 | 0.23 | 0.46 |
| MAT4HORHM20A1 | m³ | Hormigón HM-20/B/20/IIa a pie obra | 0.26 | 47.28 | 12.29 |
| MATAGUA | m³ | Agua | 0.08 | 0.71 | 0.06 |
| MAT1SUELO-1 | m³ | Suelo seleccionado s/ PG3 incl. tte. a obra | 0.7 | 2.01 | 1.41 |
| MATTUBPVCE200 | m | Tubo PVC 200 liso inst. elect (material; 28/10/2011) | 2 | 2.7 | 5.40 |
| OTRO-CANON1 | m³ | Canon vertido+clasif.residuos+RCD (excav o demolic) | 1 | 2.69 | 2.69 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 49.02 |

**P5ELE200X2H2** m Can. horm. PE 200 mm x2 (calzadas) 0.65x1.3m (28/10/2011)
0 m × 50.65 (53.69 con costes indirectos) = 0.00
Canalización de línea de media tensión tipo-2 hormigonada bajo acerados y pavimentos conformado por tubos 2x200mm PE normalizado para instalación eléctrica , incluso excavación en zanja en cualquier tipo de terreno de dimensiones mínimas 65 cm. de ancho y 130 cm. de profundidad, acopio de material o carga, transporte a vertedero, prisma hormigón HM20 según planos, relleno de cobertura arena, suelo seleccionado y suelo de adecuado procedentes de prestamos o de la excavación compactados al 95% del Proctor normal, instalada, transporte, montaje y conexionado a arquetas, incluso cinta indicador de instalación eléctrica de PVC, cables de acero pasa-guía y corchetes. Unidad totalmente instalada y terminada

| Código | Ud | Descripción | Rendimiento | Precio | Importe |
|---|---|---|---|---|---|
| MATELECBAN250 | ud | Banda señalización 250 mm PVC | 2 | 0.23 | 0.46 |
| MAT4HORHM20A1 | m³ | Hormigón HM-20/B/20/IIa a pie obra | 0.35 | 47.28 | 16.55 |
| MATAGUA | m³ | Agua | 0.08 | 0.71 | 0.06 |
| MAT1SUELO-1 | m³ | Suelo seleccionado s/ PG3 incl. tte. a obra | 0.7 | 2.01 | 1.41 |
| MATTUBPVCE200 | m | Tubo PVC 200 liso inst. elect | 1 | 2.7 | 2.70 |
| MAT4ENTIB | m² | Entibación monocodal y doble guía zanjas | 0.01 | 7.3 | 0.07 |
| OTRO-CANON1 | m³ | Canon vertido+clasif.residuos+RCD (excav o demolic) | 1 | 2.69 | 2.69 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 50.65 |

**P5ELE200X2HT** m Can. horm. PE 200x2+3x65mm (calzadas) 0.65x1.3m (28/10/2011)
0 m × 59.87 (63.46 con costes indirectos) = 0.00
Canalización de línea de media tensión tipo-2 hormigonada bajo acerados y pavimentos conformado por tubos 2x200mm PE normalizado para instalación eléctrica , incluso excavación en zanja en cualquier tipo de terreno de dimensiones mínimas 65 cm. de ancho y 130 cm. de profundidad, acopio de material o carga, transporte a vertedero, prisma hormigón HM20 según planos, relleno de cobertura arena, suelo seleccionado y suelo de adecuado procedentes de prestamos o de la excavación compactados al 95% del Proctor normal, instalada, transporte, montaje y conexionado a arquetas, incluso cinta indicador de instalación eléctrica de PVC, cables de acero pasa-guía y corchetes. Unidad totalmente instalada y terminada

| Código | Ud | Descripción | Rendimiento | Precio | Importe |
|---|---|---|---|---|---|
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
| MATELECBAN250 | ud | Banda señalización 250 mm PVC | 2 | 0.23 | 0.46 |
| MAT4HORHM20A1 | m³ | Hormigón HM-20/B/20/IIa a pie obra | 0.45 | 47.28 | 21.28 |
| MATAGUA | m³ | Agua | 0.08 | 0.71 | 0.06 |
| MAT1SUELO-1 | m³ | Suelo seleccionado s/ PG3 incl. tte. a obra | 0.7 | 2.01 | 1.41 |
| MATTUBPVCE200 | m | Tubo PVC 200 liso inst. elect | 2 | 2.7 | 5.40 |
| MATTUB3X63PE | m | tritubo polietileno 3x63mm (material; 11/07/2013) | 1 | 1.79 | 1.79 |
| MAT4ENTIB | m² | Entibación monocodal y doble guía zanjas | 0.01 | 7.3 | 0.07 |
| OTRO-CANON1 | m³ | Canon vertido+clasif.residuos+RCD (excav o demolic) | 1 | 2.69 | 2.69 |
|  |  | Total |  |  | 59.87 |

**P5ARQPREF1.0E** Ud Arqueta BT prefabricada inst. elect. 100x100x100 con tapa FD (10/11/2010)
0 Ud × 206.99 (219.41 con costes indirectos) = 0.00
Arqueta prefabricada de hormigón armado para instalación eléctrica normalizada de dimensiones 1x1x1 m, con paso de 4 tubos de diámetros varios, empotrada en un material granular de 0.2 m de espesor, con tapa de fundición 625x535 mm, incluso excavación, y rellenos posteriores con material procedente de excavación o préstamos y base de material filtrante 40/80. Unidad totalmente instalada

| Código | Ud | Descripción | Rendimiento | Precio | Importe |
|---|---|---|---|---|---|
| MAO-001 | h | Cuadrilla "A" | 0.3 | 42 | 12.60 |
| MAQ-001A | h | Camión grúa- pluma corto | 0.3 | 26.27 | 7.88 |
| MAQ-002A2 | h | Retroexcavadora ruedas hidráulica 71/100 CV | 0.3 | 31.53 | 9.46 |
| MAQ-002A1 | h | Retroexcavadora ruedas hidráulica 51/70 cv | 1 | 29.27 | 29.27 |
| MAT4TAPA0.6R | m² | Tapa o reja cuadrada fundición dúctil 0.6 x0.6 m C-250+cerco | 1 | 41.86 | 41.86 |
| MATARQ1X1 | ud | Arqueta prefabricada 1x1x1,5+p.p. cordón EPDM | 1 | 104.59 | 104.59 |
| MAT1SUELO-2 | m³ | Material filtrante drenaje- grava 40-80 en obra | 0.2 | 6.65 | 1.33 |
|  |  | Total |  |  | 206.99 |

**P5ARQPREF2.0E** Ud Arqueta MT prefabricada inst. elect. 110x110x160 con tapa FD (10/11/2010)
0 Ud × 270.54 (286.77 con costes indirectos) = 0.00
Arqueta prefabricada de hormigón armado para instalación eléctrica de media tensión normalizada de dimensiones 110x110x160 m, con paso de 4 tubos de diámetros varios, empotrada en un material granular de 0.2 m de espesor, con tapa de fundición 625x535 mm, incluso excavación, y rellenos posteriores con material procedente de excavación o préstamos. Unidad totalmente instalada

| Código | Ud | Descripción | Rendimiento | Precio | Importe |
|---|---|---|---|---|---|
| MAO-001 | h | Cuadrilla "A" | 0.3 | 42 | 12.60 |
| MAQ-001A | h | Camión grúa- pluma corto | 0.3 | 26.27 | 7.88 |
| MAQ-002A2 | h | Retroexcavadora ruedas hidráulica 71/100 CV | 0.3 | 31.53 | 9.46 |
| MAQ-002A1 | h | Retroexcavadora ruedas hidráulica 51/70 cv | 1 | 29.27 | 29.27 |
| MAT4TAPA0.6R | m² | Tapa o reja cuadrada fundición dúctil 0.6 x0.6 m C-250+cerco | 1 | 41.86 | 41.86 |
| MATARQ1X1 | ud | Arqueta prefabricada 1x1x1,5+p.p. cordón EPDM | 1.6 | 104.59 | 167.34 |
| MAT1SUELO-2 | m³ | Material filtrante drenaje- grava 40-80 en obra | 0.2 | 6.65 | 1.33 |
| MAT1SUELO-1 | m³ | Suelo seleccionado s/ PG3 incl. tte. a obra | 0.4 | 2.01 | 0.80 |
|  |  | Total |  |  | 270.54 |

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ELEM1X150A** m Manguera electrica 1 x 150 Al mm2 (22/11/2011)
0 m × 14.69 (15.57 con costes indirectos) = 0.00
Manguera eléctrica HEPRZ1 1x150 mm2 A1+H16, incluso fijaciones, terminales de presión, bornas y demás accesorios, totalmente instalado.

| Código | Ud | Descripción | Rendimiento | Precio | Importe |
|---|---|---|---|---|---|
| MAO-004D | h | Oficial 1ª eléctrico | 0.15 | 17.53 | 2.63 |
| MATELE150AL | m | Conductor electrico 1 x 150 Al (material; 22/10/2015) | 1 | 11.63 | 11.63 |
| %P.P.PIEZELEC | % | P.P. piezas material vario electricidad | 3 % | 14.26 | 0.43 |
|  |  | Total |  |  | 14.69 |

**P5ELEM1X95A** m Manguera electrica 1 x 95 Al mm2 (22/11/2011)
0 m × 10.84 (11.49 con costes indirectos) = 0.00
Manguera eléctrica HEPRZ1 1x95mm2 A1+H16 flexible completo, incluso fijaciones, terminales de presión, bornas y demás accesorios, totalmente instalado.

| Código | Ud | Descripción | Rendimiento | Precio | Importe |
|---|---|---|---|---|---|
| MAO-004D | h | Oficial 1ª eléctrico | 0.15 | 17.53 | 2.63 |
| MATELE95AL | m | Conductor electrico 1 x 95 Al (material; 22/10/2015) | 1 | 7.89 | 7.89 |
| %P.P.PIEZELEC | % | P.P. piezas material vario electricidad | 3 % | 10.52 | 0.32 |
|  |  | Total |  |  | 10.84 |

**P5ELEM1X150** m Manguera electrica 1 x 150 mm2 Cu (24/10/2011)
0 m × 24.42 (25.89 con costes indirectos) = 0.00
Cable 18/30 KV aislado en polietileno reticulado, tipo HEPRZ1 1x150 mm2 CU+H16 instalado bajo tubos, según memoria y pliegos. Totalmente montado.

| Código | Ud | Descripción | Rendimiento | Precio | Importe |
|---|---|---|---|---|---|
| MAO-004D | h | Oficial 1ª eléctrico | 0.15 | 17.53 | 2.63 |
| MATELE150 | m | Conductor electrico 1 x 150 Cu (material; 24/10/2011) | 1 | 21.08 | 21.08 |
| %P.P.PIEZELEC | % | P.P. piezas material vario electricidad | 3 % | 23.71 | 0.71 |
|  |  | Total |  |  | 24.42 |

**P5ELEM1X95** m Manguera electrica 1 x 95 mm2 Cu (22/11/2011)
0 m × 14.96 (15.86 con costes indirectos) = 0.00
Manguera eléctrica de 1 x 95 mm2, aislamiento 0.6/1 kv,Cobre flexible flexible XLPE+Pol,RF - No propagador incendio y emisión humos y opacidad reducida, resistente al fuego -. Desig. UNE: RZ1-K(AS+) completo, incluso fijaciones, terminales de presión, bornas y demás accesorios, totalmente instalado.

| Código | Ud | Descripción | Rendimiento | Precio | Importe |
|---|---|---|---|---|---|
| MAO-004D | h | Oficial 1ª eléctrico | 0.15 | 17.53 | 2.63 |
| MATELE95 | m | Conductor electrico 1 x 95 Cu (material; 22/10/2015) | 1 | 11.89 | 11.89 |
| %P.P.PIEZELEC | % | P.P. piezas material vario electricidad | 3 % | 14.52 | 0.44 |
|  |  | Total |  |  | 14.96 |

**P5ELEM1X95TT** m Manguera electrica 1 x 95 TT mm2 (22/11/2011)
0 m × 14.96 (15.86 con costes indirectos) = 0.00
Manguera eléctrica de 1 x 95 mm2 conductor tierra, aislamiento 0.6/1 kv,Cobre flexible flexible XLPE+Pol,RF - No propagador incendio y emisión humos y opacidad reducida, resistente al fuego -. Desig. UNE: RZ1-K(AS+) completo, incluso fijaciones, terminales de presión, bornas y demás accesorios, totalmente instalado.

| Código | Ud | Descripción | Rendimiento | Precio | Importe |
|---|---|---|---|---|---|
| MAO-004D | h | Oficial 1ª eléctrico | 0.15 | 17.53 | 2.63 |
| MATELE95TT | m | Conductor electrico 1 x 95 TTCu (material; 22/10/2015) | 1 | 11.89 | 11.89 |
| %P.P.PIEZELEC | % | P.P. piezas material vario electricidad | 3 % | 14.52 | 0.44 |
|  |  | Total |  |  | 14.96 |

**P5ELEM4X50TT** m Manguera electrica 4 x 50 + TT mm2 Cu (22/11/2011)
0 m × 32.68 (34.64 con costes indirectos) = 0.00
Manguera eléctrica de 4 x 50 mm2 más conductor de tierra, aislamiento 0.6/1 kv,Cobre flexible flexible XLPE+Pol,RF - No propagador incendio y emisión humos y opacidad reducida, resistente al fuego -. Desig. UNE: RZ1-K(AS+) completo, incluso fijaciones, terminales de presión, bornas y demás accesorios, totalmente instalado.

| Código | Ud | Descripción | Rendimiento | Precio | Importe |
|---|---|---|---|---|---|
| MAO-004D | h | Oficial 1ª eléctrico | 0.15 | 17.53 | 2.63 |
| MATELE4X50TT | m | Conductor electrico 4 x 50 + TTCu (material; 24/09/2015) | 1 | 29.1 | 29.10 |
| %P.P.PIEZELEC | % | P.P. piezas material vario electricidad | 3 % | 31.73 | 0.95 |
|  |  | Total |  |  | 32.68 |

**P5ELEM4X25TT** m Manguera electrica 4 x 25 + TT mm2 Cu (24/10/2011)
0 m × 13.41 (14.21 con costes indirectos) = 0.00
Manguera eléctrica de 4 x 25 mm2 más conductor de tierra, aislamiento 0.6/1 kv,Cobre flexible flexible XLPE+Pol,RF - No propagador incendio y emisión humos y opacidad reducida, resistente al fuego -. Desig. UNE: RZ1-K(AS+) completo, incluso fijaciones, terminales de presión, bornas y demás accesorios, totalmente instalado.

| Código | Ud | Descripción | Rendimiento | Precio | Importe |
|---|---|---|---|---|---|
| MAO-004D | h | Oficial 1ª eléctrico | 0.15 | 17.53 | 2.63 |
| MATELE4X25TT | m | Conductor electrico 4 x 25 + TTCu (material; 24/10/2011) | 1 | 10.39 | 10.39 |
| %P.P.PIEZELEC | % | P.P. piezas material vario electricidad | 3 % | 13.02 | 0.39 |
|  |  | Total |  |  | 13.41 |

**P5ELEM1X16TT** m Manguera electrica 1 x 16 mm2 Cu (22/11/2011)
0 m × 5.56 (5.89 con costes indirectos) = 0.00
Manguera eléctrica de 1 x 16 mm2, aislamiento 0.6/1 kv,Cobre flexible flexible XLPE+Pol,RF - No propagador incendio y emisión humos y opacidad reducida, resistente al fuego -. Desig. UNE: RZ1-K(AS+) completo, incluso fijaciones, terminales de presión, bornas y demás accesorios, totalmente instalado.

| Código | Ud | Descripción | Rendimiento | Precio | Importe |
|---|---|---|---|---|---|
| MAO-004D | h | Oficial 1ª eléctrico | 0.15 | 17.53 | 2.63 |
| MATELE16TT | m | Conductor electrico 1 x 16 TTCu (material; 24/07/2013) | 1 | 2.77 | 2.77 |
| %P.P.PIEZELEC | % | P.P. piezas material vario electricidad | 3 % | 5.40 | 0.16 |
|  |  | Total |  |  | 5.56 |

**P5ELEM4X10TT** m Manguera electrica 4 x 10 + TT10 mm2 Cu (22/11/2011)
0 m × 7.94 (8.42 con costes indirectos) = 0.00
Manguera eléctrica de 4 x 10 mm2 más conductor de tierra, aislamiento 0.6/1 kv,Cobre flexible flexible XLPE+Pol,RF - No propagador incendio y emisión humos y opacidad reducida, resistente al fuego -. Desig. UNE: RZ1-K(AS+) completo, incluso fijaciones, terminales de presión, bornas y demás accesorios, totalmente instalado.

| Código | Ud | Descripción | Rendimiento | Precio | Importe |
|---|---|---|---|---|---|
| MAO-004D | h | Oficial 1ª eléctrico | 0.15 | 17.53 | 2.63 |
| MATELE4X10TT | m | Conductor electrico 4 x 10 + TTCu (material; 24/07/2013) | 1 | 5.08 | 5.08 |
| %P.P.PIEZELEC | % | P.P. piezas material vario electricidad | 3 % | 7.71 | 0.23 |
|  |  | Total |  |  | 7.94 |

**P5ELEM4X2.5TT** m Manguera electrica 4 x 2.5 + TT2.5 mm2 Cu (22/11/2011)
0 m × 4.89 (5.18 con costes indirectos) = 0.00
Manguera eléctrica de 4 x 2.5 mm2 más conductor de tierra, aislamiento 0.6/1 kv,Cobre flexible flexible XLPE+Pol,RF - No propagador incendio y emisión humos y opacidad reducida, resistente al fuego -. Desig. UNE: RZ1-K(AS+) completo, incluso fijaciones, terminales de presión, bornas y demás accesorios, totalmente instalado.

| Código | Ud | Descripción | Rendimiento | Precio | Importe |
|---|---|---|---|---|---|
| MAO-004D | h | Oficial 1ª eléctrico | 0.15 | 17.53 | 2.63 |
| MATELE4X2.5TT | m | Conductor electrico 4 x 2.5 + TTCu (material; 24/07/2013) | 1 | 2.12 | 2.12 |
| %P.P.PIEZELEC | % | P.P. piezas material vario electricidad | 3 % | 4.75 | 0.14 |
|  |  | Total |  |  | 4.89 |

**P5ELEM2X2.5TT** m Manguera electrica 2 x 2.5 + TT 2.5mm2
0 m × 4.23 (4.48 con costes indirectos) = 0.00

**P5ELEM12X2.5T** m Manguera electrica 12 x 2.5 + TT2.5 mm2 (22/11/2011)
0 m × 5.16 (5.47 con costes indirectos) = 0.00
Manguera eléctrica de 12 x 2.5 mm2 más conductor de tierra, aislamiento 0.6/1 kv,Cobre flexible XLPE+Pol,RF - No propagador incendio y emisión humos y opacidad reducida, resistente al fuego -. Desig. UNE: RZ1-K(AS+) completo, incluso fijaciones, terminales de presión, bornas y demás accesorios, totalmente instalado.

| Código | Ud | Descripción | Rendimiento | Precio | Importe |
|---|---|---|---|---|---|
| MAO-004D | h | Oficial 1ª eléctrico | 0.15 | 17.53 | 2.63 |
| MATELE12X2.5T | m | Conductor electrico 12 x 2.5 + TTCu (material; 24/07/2013) | 1 | 2.38 | 2.38 |
| %P.P.PIEZELEC | % | P.P. piezas material vario electricidad | 3 % | 5.01 | 0.15 |
|  |  | Total |  |  | 5.16 |

**P5ELEM18X2.5T** m Manguera electrica 18 x 2.5 + TT 2.5mm2 (22/11/2011)
0 m × 6.3 (6.68 con costes indirectos) = 0.00
Manguera eléctrica de 18 x 2.5 mm2 más conductor de tierra, aislamiento 0.6/1 kv,Cobre flexible XLPE+Pol,RF - No propagador incendio y emisión humos y opacidad reducida, resistente al fuego -. Desig. UNE: RZ1-K(AS+) completo, incluso fijaciones, terminales de presión, bornas y demás accesorios, totalmente instalado.

| Código | Ud | Descripción | Rendimiento | Precio | Importe |
|---|---|---|---|---|---|
| MAO-004D | h | Oficial 1ª eléctrico | 0.15 | 17.53 | 2.63 |
| MATELE18X2.5T | m | Conductor electrico 18 x 2.5 + TTCu (material; 30/05/2017) | 1 | 3.49 | 3.49 |
| %P.P.PIEZELEC | % | P.P. piezas material vario electricidad | 3 % | 6.12 | 0.18 |
|  |  | Total |  |  | 6.3 |

**P5ELEM2X1.5TT** m Manguera electrica 2 x 1.5 + TT1.5 mm2
0 m × 3.81 (4.04 con costes indirectos) = 0.00

**P5ELEM4X1.5TT** m Manguera electrica 4 x 1.5 + TT1.5 mm2 Cu (22/11/2011)
0 m × 4.44 (4.71 con costes indirectos) = 0.00
Manguera eléctrica de 4 x 1.5 mm2 más conductor de tierra, aislamiento 0.6/1 kv,Cobre flexible XLPE+Pol,RF - No propagador incendio y emisión humos y opacidad reducida, resistente al fuego -. Desig. UNE: RZ1-K(AS+) completo, incluso fijaciones, terminales de presión, bornas y demás accesorios, totalmente instalado.

| Código | Ud | Descripción | Rendimiento | Precio | Importe |
|---|---|---|---|---|---|
| MAO-004D | h | Oficial 1ª eléctrico | 0.15 | 17.53 | 2.63 |
| MATELE4X1.5TT | m | Conductor electrico 4 x 1.5 + TTCu (material; 24/07/2013) | 1 | 1.68 | 1.68 |
| %P.P.PIEZELEC | % | P.P. piezas material vario electricidad | 3 % | 4.31 | 0.13 |
|  |  | Total |  |  | 4.44 |

**P4RSV1C** Ud Sostenimiento poste telefonía y/o electricidad BT (12/07/2013)
0 Ud × 224.88 (238.37 con costes indirectos) = 0.00
Sostenimiento y protección de poste de línea telefónica y/o eléctrica aérea de BT, mediante puntales, arriostres y resto de elementos, durante la ejecución de la obra. Unidad totalmente terminada

| Código | Ud | Descripción | Rendimiento | Precio | Importe |
|---|---|---|---|---|---|
| MAO-002 | h | Encargado general | 0.5 | 20.46 | 10.23 |
| MAO-007 | h | Peón general | 4 | 16.6 | 66.40 |
| MAQ-003A4 | h | Pala cargadora oruga 100/131 CV | 1 | 44.28 | 44.28 |
| OTRO-SOSTEN2 | Ud | material sostenimiento postes aéreos (12/07/2013) | 1 | 103.97 | 103.97 |
|  |  | Total |  |  | 224.88 |

**P5ELEM95X54TT** m Manguera RZ 0,6/1 KV 3x95 mm2+54TT aéreo Al (16/11/2011)
0 m × 20.76 (22.01 con costes indirectos) = 0.00
Cable de aluminio aislado en polietileno reticulado tipo RZ 0,6/1 KV de 3x95 mm2 + 54,6, autosoportado, en instalación volada, con parte proporcional de anclajes y soportes.

| Código | Ud | Descripción | Rendimiento | Precio | Importe |
|---|---|---|---|---|---|
| MATELEBTA | ud | Pequeño material para cable en instalación volada (material; 16/11/2011) | 1 | 0.79 | 0.790 |
| MATELE95X54B | m | Cable RZ1-K 0,6/1 KV 3x95 mm2 Al (material; 16/11/2011) | 1 | 16.73 | 16.730 |
| MAO-004D | h | Oficial 1ª eléctrico | 0.15 | 17.53 | 2.630 |
| %P.P.PIEZELEC | % | P.P. piezas material vario electricidad | 3 % | 20.150 | 0.605 |
|  |  | Total |  |  | 20.76 |

**P5ELECLM3B** Ud Cuadro seccionador y pararrayos de derivación de línea MT Subt (28/10/2011)
0 Ud × 767.67 (813.73 con costes indirectos) = 0.00
Cuadro seccionador de línea de media tensión 20.000/25.000V, conformado por 6 Ud Fusibles 10A, 6 Relés Térmicos10A, 2 Ud Seccionador 400A, grapas, material de conexión, cableado y autoválvulas -pararrayos (3Ud). Unidad totalmente terminada

| Código | Ud | Descripción | Rendimiento | Precio | Importe |
|---|---|---|---|---|---|
| MAO-001 | h | Cuadrilla "A" | 1 | 42 | 42.00 |
| MAQ-001C | h | Camión grúa 20 Tm. | 0.5 | 35.61 | 17.81 |
| MATELECAPOYO5 | Ud | Elemento seccionador y autov-parrarayos LMT normalizado. (material; 28/10/2011) | 1 | 707.86 | 707.86 |
|  |  | Total |  |  | 767.67 |

**P5ELECLM2** ud Apoyo de entronque, derivación o final de línea +P.Tierra+Ciment (20/07/2000)
0 ud × 2341.05 (2481.51 con costes indirectos) = 0.00
Ud apoyo de entronque, derivación o final de línea normalizado por empresa suministradora, constituido por: - Poste metàlico galvanizado o prefabricado de hormigón de hasta 14 m de altura Y 4500 kg de esfuerzo en punta - Armado realizado en angular de hierro galvanizado o refuerzo en piezas prefabricadas (según el caso) - Cruceta de hierro galvanizado normalizado recto o abovedado de longitud establecida hasta 2.5m, con carga de 4500 Kg - Cadenas de amarre necesarias - Aisladores U40BS necesarios, incluidas piezas de conexión, 6 cadenas poliméricas, 1 cadena polimérica suspensión para cable LA-56, -Cimentación ejecutada in situ según dimensiones especificadas en planos y normalizado según compañía suministradora, -Excavaciones necesarias para la ejecución de la cimentación, con transporte y carga de material a vertedero autorizado, incluso pago de cánon, preparación de accesos - Sistema de puesta a tierra del apoyo normalizado (constituida por 7 picas de 1,5 metros de longitud y 25 mm. de diámetro, galvanizada, llevando una borna de unión para conexionar el conductor de unión mediante tornillería. Conductor de unión entre la pica y la torre de una sección equivalente o superior a 50 mm2. de cobre, y resto de material necesario), Materila auxiliar - Nivel de aislamiento 24 kV, planchas señalizadoras y protección antiescalo, señalización de peligor y medida acifauna Elementos de protección de derivación en conexión con línea existente. Unidad totalmente instalada.

| Código | Ud | Descripción | Rendimiento | Precio | Importe |
|---|---|---|---|---|---|
| MAO-001 | h | Cuadrilla "A" | 3 | 42 | 126.00 |
| MAQ-001D | h | Grúa telescópica autopropulsada. 25 t. | 2.241 | 77.03 | 172.62 |
| MAQ-002A3 | h | Retroexcavadora de orugas hidráulica 101/130 cv | 0.076 | 44.28 | 3.37 |
| MAT4HORHA25 | m³ | Hormigón HA 25/b/20/Iia a pie de obra | 0.5 | 51.97 | 25.99 |
| MATHORMLIQ | l | Líquido de curado (material; 20/07/2000) | 0.2 | 1.11 | 0.22 |
| MATELEAPOYO1 | ud | Apoyo vario LMT14+crucetas+aisladores U40BS+grapas y alargaderas (material; 29/05/2017) | 1 | 1648.94 | 1648.94 |
| MATELEAPOYO2 | ud | Puesta tierra apoyo LMT (material; 29/05/2017) | 1 | 226.73 | 226.73 |
| MATELEAPOYO3 | ud | Señalización apoyo LMT+protec. avifauna (material; 29/05/2017) | 1 | 82.45 | 82.45 |
| MATELEAPOYO4 | ud | Elementos varios apoyo LMT (material; 23/02/2012) | 1 | 54.73 | 54.73 |
|  |  | Total |  |  | 2341.05 |

Relación comercial: 1119.19

**P5ELECLMT3** m Conductor Aluminio Acero LA-56 (24/01/2008)
0 m × 4.1 (4.35 con costes indirectos) = 0.00
Suministro, Instalación, izado, montaje y tesado de conductor LA-56 según especificaciones técnicas normalizadas UNESA, elementos y herrajes y pequeño material, incluidos material, elementos de protección y señalización anticolisión ambiental normalizado Unidad totalmente terminada, colocada y probada

| Código | Ud | Descripción | Rendimiento | Precio | Importe |
|---|---|---|---|---|---|
| MATELECLA56 | ud | Conductor Alumino Acero L-56 (material; 24/01/2008) | 1.05 | 0.78 | 0.82 |
| MAO-001 | h | Cuadrilla "A" | 0.05 | 42 | 2.10 |
| MAQ-001D | h | Grúa telescópica autopropulsada. 25 t. | 0.011 | 77.03 | 0.85 |
| MAQ-050 | h | Equipo tendido y tesado LMT (maquinaria; 17/01/2012) | 0.011 | 29.86 | 0.33 |
|  |  | Total |  |  | 4.1 |

**P5ELEM1X120A** m Manguera electrica 1 x 120 Al mm2 (24/10/2011)
0 m × 16.02 (16.98 con costes indirectos) = 0.00
Manguera eléctrica HEPRZ1 1x120 mm2 A1+H16aislamiento 0.6/1 kv,Aluminio flexible completo, incluso fijaciones, terminales de presión, bornas y demás accesorios, totalmente instalado.

| Código | Ud | Descripción | Rendimiento | Precio | Importe |
|---|---|---|---|---|---|
| MAO-004D | h | Oficial 1ª eléctrico | 0.15 | 17.53 | 2.63 |
| MATELE120AL | m | Conductor electrico 1 x 120 Al (material; 24/10/2011) | 1 | 12.92 | 12.92 |
| %P.P.PIEZELEC | % | P.P. piezas material vario electricidad | 3 % | 15.55 | 0.47 |
|  |  | Total |  |  | 16.02 |

**P5ELEM1X240A** m Manguera electrica 1 x 240 Al mm2 (22/11/2011)
0 m × 18.28 (19.38 con costes indirectos) = 0.00
Cable 18/30 KV aislado en polietileno reticulado, tipo HEPRZ1 1x240 mm2 A1+H25 instalado bajo tubos, según memoria y pliegos. Totalmente montado.

| Código | Ud | Descripción | Rendimiento | Precio | Importe |
|---|---|---|---|---|---|
| MAO-004D | h | Oficial 1ª eléctrico | 0.15 | 17.53 | 2.63 |
| MATELE240AL | m | Conductor electrico 1 x 240 Al (material; 22/10/2015) | 1 | 15.12 | 15.12 |
| %P.P.PIEZELEC | % | P.P. piezas material vario electricidad | 3 % | 17.75 | 0.53 |
|  |  | Total |  |  | 18.28 |

###### A1.1.1.7.7 R.S. ALUMBRADO (LB) (31/01/2000)
Importe: 6932.27

**P5ELEC03ALUMB** ud Pyto. tramitación alumbrado público+tasas conexión (19/02/2011)
0 ud × 763.8 (809.63 con costes indirectos) = 0.00
Gastos de tramitación de la contratación del suministro eléctrico, conexionado, acometida, proyecto de industria, tasas y gestiones para alumbrado público. Unidad totalmente ejecutada.

| Código | Ud | Descripción | Rendimiento | Precio | Importe |
|---|---|---|---|---|---|
| OTRO-ELECTAP | Ud | Tramit.contratación suministr.eléctrico+Pyto industria alum.pub (19/02/2011) | 1 | 105.02 | 105.02 |
| OTRO-ELECTAP2 | Ud | Derechos de enganche acometida eléctrica alum.pub. (21/07/2013) | 1 | 658.78 | 658.78 |
|  |  | Total |  |  | 763.8 |

Claves: suministro, eléctrico

**P5ELEBTALUMB** Ud Legalización de alumbrado público+OCA´s (21/07/2013)
0 Ud × 467.83 (495.9 con costes indirectos) = 0.00
Unidad de legalización de alumbrado público en el conjunto de la actuación , incluyendo línea de baja tensión, incluyendo redacción de proyecto de baja tensión, visado, inspección de OCA, tramites en industria, y demás trabajos necesarios para completa legalización

| Código | Ud | Descripción | Rendimiento | Precio | Importe |
|---|---|---|---|---|---|
| OTRO-ELECAP3 | Ud | Legalización BT alum. public.+OCA´s (21/07/2013) | 1 | 467.83 | 467.83 |
|  |  | Total |  |  | 467.83 |

**P4RSV1D** m Demolición y retirada de conductos y cableados inst. subterranea
19 m × 4.56 (4.83 con costes indirectos) = 91.77

| Medición | Uds. | Largo | Parcial |
|---|---|---|---|
| RS-LB12 | 1 | 5 | 5.00 |
| Posibles cruzamientos a farolas a lo largo de CA-9209 | 2 | 2 | 4.00 |
| RS-LB15 | 1 | 5 | 5.00 |
| RS-LB58 | 1 | 5 | 5.00 |
| Total |  |  | 19 |

**P4RSV1A** ud Sostenimiento cruce sin rep. serv.DN=<500
4 ud × 288.08 (305.36 con costes indirectos) = 1221.44

| Medición | Uds. | Largo | Parcial |
|---|---|---|---|
| Posibles cruzamientos a farolas a lo largo de CA-9209 | 2 | 2 | 4.00 |
| Total |  |  | 4 |

**P4RSV1B** ud Sostenimiento cruce sin rep. serv. grandes: LMT y tub.DN>500
0 ud × 694.04 (735.68 con costes indirectos) = 0.00

**P5ELECFAR01A** Ud Desmontaje y montaje columnas H<8.0m. aprovechando base+arq+tt (31/01/2000)
1 Ud × 120.68 (127.92 con costes indirectos) = 127.92
Ud. Desmontaje de columnas de alumbrado público, incluida desconexión y retirada de cableado, traslado a acopio intermedio y posterior montaje de nuevo en su lugar de ubicación una vez concluidas las obras, con reutilización de cimentación y arqueta de conexión. Nueva toma tierra de cada báculo y conexionado a red de alumbrado. Incluye la sustitución y reposición de lámpara LED. Totalmente instalada.

| Código | Ud | Descripción | Rendimiento | Precio | Importe |
|---|---|---|---|---|---|
| MAO-004D | h | Oficial 1ª eléctrico | 4 | 17.53 | 70.12 |
| MAQ-001B | h | Camión grúa 15 tn | 0.25 | 30 | 7.50 |
| MATELECTPICA | ud | Pica de t.t. 200/14,3 Fe+Cu (material; 31/01/2000) | 1 | 8.67 | 8.67 |
| MATELECT35 | m | Conduc cobre desnudo 35 mm2 (material; 13/04/2020) | 3 | 2.51 | 7.53 |
| MATELECTT7 | ud | Sold. alumino t. cable/placa/pica (material; 31/01/2000) | 1 | 1.42 | 1.42 |
| MAT4TAPA2 | ud | Registro de comprobación + tapa (material; 31/01/2000) | 1 | 11.01 | 11.01 |
| MATELECTTAPA | ud | Puente de prueba-2 (material; 31/01/2000) | 1 | 3.74 | 3.74 |
| MATELECPM | ud | Pequeño material eléctrico (material; 22/11/2011) | 1 | 10.69 | 10.69 |
|  |  | Total |  |  | 120.68 |

| Medición | Uds. | Parcial |
|---|---|---|
| RS-LB58 | 1 | 1.00 |
| Total |  | 1 |

**P5ELECFAR02A** ud Desmontaje y post. montaje farolas H<8.0m + base+ arqu+TT (31/01/2000)
3 ud × 333.13 (353.12 con costes indirectos) = 1059.36
Ud. Desmontaje y desconexión de línea, traslado a acopio y posterior montaje de nuevo en su lugar de ubicación una vez concluidas las obras de columnas de alumbrado público de altura de báculo H<=8.0m, con nueva construcción de pedestales de apoyo de dimensiones especificadas en planos, arqueta de acometida normalizada 60x60x60 cm con tapa de fundición, instalación de toma tierra de cada báculo y conexionado a red de alumbrado. Incluye la sustitución y reposición de lámpara LED, así como partes perdidas , pernos y resto de elementos, operaciones de excavacion y rellenos. Totalmente instalada, incluidas operaciones de desconxionado y posterior conexionado

| Código | Ud | Descripción | Rendimiento | Precio | Importe |
|---|---|---|---|---|---|
| MAO-001 | h | Cuadrilla "A" | 2.5 | 42 | 105.00 |
| MAO-004A | h | Oficial 1ª generalista | 2 | 17.53 | 35.06 |
| MAO-006 | h | Peón especialista | 2 | 16.72 | 33.44 |
| MAQ-001B | h | Camión grúa 15 tn | 0.25 | 30 | 7.50 |
| MAQ-002A3 | h | Retroexcavadora de orugas hidráulica 101/130 cv | 0.15 | 44.28 | 6.64 |
| MAQ-004A2 | h | Camión basculante 4x4 14 t. | 0.2 | 24.02 | 4.80 |
| MAQ-001A | h | Camión grúa- pluma corto | 0.1 | 26.27 | 2.63 |
| MAQ-002A2 | h | Retroexcavadora ruedas hidráulica 71/100 CV | 0.5 | 31.53 | 15.77 |
| MAQ-022 | h | Vibrador hormigón o Regla vibrante | 0.01 | 14.54 | 0.15 |
| MAT4MORTM40 | m³ | Mortero de cemento 1/6 M-40 | 0.1 | 36.87 | 3.69 |
| MAT10LHD2 | ud | Ladrillo hueco doble 25x12x9 | 100 | 0.08 | 8.00 |
| MAT1SUELO-1 | m³ | Suelo seleccionado s/ PG3 incl. tte. a obra | 1.2 | 2.01 | 2.41 |
| MAT1SUELO-4 | m³ | Suelo adecuado s/ PG3 incl. tte. a obra | 0.2 | 1.3 | 0.26 |
| MAT4ACER-01 | kg | Acero B-500s | 15 | 1.15 | 17.25 |
| MAT4HOR-005 | l | Líquido de curado | 0.01 | 2.68 | 0.03 |
| MATP27SA050 | ud | Perno anclaje D=2,0 cm. L=70 cm. (material; 14/02/2008) | 4 | 1.89 | 7.56 |
| MATP27SA020 | ud | Codo PVC 90º DN=100 mm Tubn. electricidad (material; 22/10/2015) | 1 | 3.3 | 3.30 |
| MAT4HORHM20A1 | m³ | Hormigón HM-20/B/20/IIa a pie obra | 0.5 | 47.28 | 23.64 |
| MATELE2X6TT | m | Conductor electrico 2 x 6 + TTCu (material; 06/05/2020) | 3 | 2.64 | 7.92 |
| MATELECTPICA | ud | Pica de t.t. 200/14,3 Fe+Cu | 1 | 8.67 | 8.67 |
| MATELECT35 | m | Conduc cobre desnudo 35 mm2 | 5 | 2.51 | 12.55 |
| MATELECTT7 | ud | Sold. alumino t. cable/placa/pica | 1 | 1.42 | 1.42 |
| MAT4TAPA2 | ud | Registro de comprobación + tapa | 1 | 11.01 | 11.01 |
| MATELECTTAPA | ud | Puente de prueba-2 | 1 | 3.74 | 3.74 |
| MATELECPM | ud | Pequeño material eléctrico | 1 | 10.69 | 10.69 |
|  |  | Total |  |  | 333.13 |

| Medición | Uds. | Parcial |
|---|---|---|
| RS-LB12 | 1 | 1.00 |
| RS-LB15 | 1 | 1.00 |
| RS-LB58 | 1 | 1.00 |
| Total |  | 3 |

**P5ELECFAR01B** Ud Desmontaje y montaje columnas H>8.0m. aprovechando base+arq+tt (31/01/2000)
0 Ud × 143.18 (151.77 con costes indirectos) = 0.00
Ud. Desmontaje de columnas de alumbrado público, incluida desconexión y retirada de cableado, traslado a acopio intermedio y posterior montaje de nuevo en su lugar de ubicación una vez concluidas las obras, con reutilización de cimentación y arqueta de conexión. Nueva toma tierra de cada báculo y conexionado a red de alumbrado. Incluye la sustitución y reposición de lámpara VSAP. Totalmente instalada.

| Código | Ud | Descripción | Rendimiento | Precio | Importe |
|---|---|---|---|---|---|
| MAO-004D | h | Oficial 1ª eléctrico | 4 | 17.53 | 70.12 |
| MAQ-001B | h | Camión grúa 15 tn | 1 | 30 | 30.00 |
| MATELECTPICA | ud | Pica de t.t. 200/14,3 Fe+Cu | 1 | 8.67 | 8.67 |
| MATELECT35 | m | Conduc cobre desnudo 35 mm2 | 3 | 2.51 | 7.53 |
| MATELECTT7 | ud | Sold. alumino t. cable/placa/pica | 1 | 1.42 | 1.42 |
| MAT4TAPA2 | ud | Registro de comprobación + tapa | 1 | 11.01 | 11.01 |
| MATELECTTAPA | ud | Puente de prueba-2 | 1 | 3.74 | 3.74 |
| MATELECPM | ud | Pequeño material eléctrico | 1 | 10.69 | 10.69 |
|  |  | Total |  |  | 143.18 |

**P5ELECFAR02B** ud Desmontaje y post. montaje farolas H>8.0m + base+ arqu+TT (31/01/2000)
0 ud × 357.96 (379.44 con costes indirectos) = 0.00
Ud. Desmontaje, traslado a acopio y posterior montaje de nuevo en su lugar de ubicación una vez concluidas las obras de columnas de alumbrado público de altura de báculo H<=8.0m, con nueva construcción de pedestales de apoyo de dimensiones especificadas en planos, arqueta de acometida normalizada 60x60x60 cm con tapa de fundición, instalación de toma tierra de cada báculo y conexionado a red de alumbrado. Incluye la sustitución y reposición de lámpara VSAP, así como partes perdidas , pernos y resto de elementos. Totalmente instalada.

| Código | Ud | Descripción | Rendimiento | Precio | Importe |
|---|---|---|---|---|---|
| MAO-001 | h | Cuadrilla "A" | 2.5 | 42 | 105.00 |
| MAO-004A | h | Oficial 1ª generalista | 2 | 17.53 | 35.06 |
| MAO-006 | h | Peón especialista | 4 | 16.72 | 66.88 |
| MAQ-001B | h | Camión grúa 15 tn | 1 | 30 | 30.00 |
| MAQ-002A3 | h | Retroexcavadora de orugas hidráulica 101/130 cv | 0.15 | 44.28 | 6.64 |
| MAQ-004A2 | h | Camión basculante 4x4 14 t. | 0.2 | 24.02 | 4.80 |
| MAQ-001A | h | Camión grúa- pluma corto | 0.1 | 26.27 | 2.63 |
| MAQ-002A2 | h | Retroexcavadora ruedas hidráulica 71/100 CV | 0.5 | 31.53 | 15.77 |
| MAQ-022 | h | Vibrador hormigón o Regla vibrante | 0.01 | 14.54 | 0.15 |
| MAT4MORTM40 | m³ | Mortero de cemento 1/6 M-40 | 0.1 | 36.87 | 3.69 |
| MAT10LHD2 | ud | Ladrillo hueco doble 25x12x9 | 100 | 0.08 | 8.00 |
| MAT1SUELO-1 | m³ | Suelo seleccionado s/ PG3 incl. tte. a obra | 1.2 | 2.01 | 2.41 |
| MAT1SUELO-4 | m³ | Suelo adecuado s/ PG3 incl. tte. a obra | 0.2 | 1.3 | 0.26 |
| MAT4ACER-01 | kg | Acero B-500s | 1.1 | 1.15 | 1.27 |
| MAT4HOR-005 | l | Líquido de curado | 0.01 | 2.68 | 0.03 |
| MATP27SA050 | ud | Perno anclaje D=2,0 cm. L=70 cm. | 4 | 1.89 | 7.56 |
| MATP27SA020 | ud | Codo PVC 90º DN=100 mm Tubn. electricidad | 1 | 3.3 | 3.30 |
| MAT4HORHM20A1 | m³ | Hormigón HM-20/B/20/IIa a pie obra | 0.18 | 47.28 | 8.51 |
| MATELE2X6TT | m | Conductor electrico 2 x 6 + TTCu | 3 | 2.64 | 7.92 |
| MATELECTPICA | ud | Pica de t.t. 200/14,3 Fe+Cu | 1 | 8.67 | 8.67 |
| MATELECT35 | m | Conduc cobre desnudo 35 mm2 | 5 | 2.51 | 12.55 |
| MATELECTT7 | ud | Sold. alumino t. cable/placa/pica | 1 | 1.42 | 1.42 |
| MAT4TAPA2 | ud | Registro de comprobación + tapa | 1 | 11.01 | 11.01 |
| MATELECTTAPA | ud | Puente de prueba-2 | 1 | 3.74 | 3.74 |
| MATELECPM | ud | Pequeño material eléctrico | 1 | 10.69 | 10.69 |
|  |  | Total |  |  | 357.96 |

**P5ELECFAR05** ud Columna 8m+ brazo150w led (31/01/2000)
3 ud × 891.96 (945.48 con costes indirectos) = 2836.44
Ud. farola alumbrado calles y viales, báculo de 8 m. de altura con luminaria cerrada con lámpara de descarga de 150 w. LED compuesta de: báculo troncocónico construida en chapa de acero de 3 mm. de espesor galvanizado, i/ placa de anclaje; luminaria sin carcasa con reflector de aluminio tratado contra la corrosión, con equipo eléctrico incorporado, cierre de policarbonato; acoplamiento a poste en fundición de aluminio inyectado, IP-65; i/ lámpara de sodio de alta presión de 150 w. portalámparas, anclaje a dado de hormigón , puesta a tierra, replanteo, montaje, pequeño material y conexionado, replanteo, montaje, cableado de unión , tubo de unión,incluso construcción de pedestales de apoyo de dimensiones mínimas 0.8x0.8x1.2m HM-20, arqueta de acometida normalizada 60x60x60 cm con tapa de fundición ejecutada de fábrica de ladrillo macizo M-250 de 1/2 pié revestida interiormente con enfoscado M-45 o arqueta prefabricada de hormigón, instalación de toma tierra de cada báculo compuesto por placa de 500x500x2 mm y/o pica 200/14.3 , con unión de cable a siguiente báculo de 10m de cable desnudo de 16 mm2, y uniones de 35 mm2 a báculo según normativa vigente y planos de detalle y conexionado a red de alumbrado, , cableado interior 4x6mm2 +TT, conexionado a tendido eléctrico, operaciones de excavacion y rellenos. Unidad totalmente instalada y probada, con emisión de certificado de luminosidad.

| Código | Ud | Descripción | Rendimiento | Precio | Importe |
|---|---|---|---|---|---|
| MAO-001 | h | Cuadrilla "A" | 2.5 | 42 | 105.00 |
| MAO-004A | h | Oficial 1ª generalista | 2 | 17.53 | 35.06 |
| MAO-006 | h | Peón especialista | 2 | 16.72 | 33.44 |
| MAQ-001B | h | Camión grúa 15 tn | 0.5 | 30 | 15.00 |
| MAQ-002A3 | h | Retroexcavadora de orugas hidráulica 101/130 cv | 0.15 | 44.28 | 6.64 |
| MAQ-004A2 | h | Camión basculante 4x4 14 t. | 0.2 | 24.02 | 4.80 |
| MAQ-001A | h | Camión grúa- pluma corto | 0.1 | 26.27 | 2.63 |
| MAQ-002A2 | h | Retroexcavadora ruedas hidráulica 71/100 CV | 0.2 | 31.53 | 6.31 |
| MAQ-022 | h | Vibrador hormigón o Regla vibrante | 0.01 | 14.54 | 0.15 |
| MAT4MORTM40 | m³ | Mortero de cemento 1/6 M-40 | 0.1 | 36.87 | 3.69 |
| MAT10LHD2 | ud | Ladrillo hueco doble 25x12x9 | 65 | 0.08 | 5.20 |
| MAT1SUELO-1 | m³ | Suelo seleccionado s/ PG3 incl. tte. a obra | 1.2 | 2.01 | 2.41 |
| MAT1SUELO-4 | m³ | Suelo adecuado s/ PG3 incl. tte. a obra | 0.2 | 1.3 | 0.26 |
| MAT4ACER-01 | kg | Acero B-500s | 1.1 | 1.15 | 1.27 |
| MAT4HOR-005 | l | Líquido de curado | 0.01 | 2.68 | 0.03 |
| MATELE4X6TT | m | Conductor electrico 4 x 6 + TTCu (material; 23/10/2018) | 4 | 5.2 | 20.80 |
| MATELECFAR3 | ud | Báculo calles/ viales 8m +brazo (material; 17/10/2018) | 1 | 313.63 | 313.63 |
| MATELEC150HSE | Ud | Lámp. 150w led (material; 14/04/2020) | 1 | 134.41 | 134.41 |
| MATELEC150SAP | Ud | Luminaria 150 W SAP-carcasa (material; 09/06/2017) | 1 | 123.67 | 123.67 |
| MATP27SA050 | ud | Perno anclaje D=2,0 cm. L=70 cm. | 4 | 1.89 | 7.56 |
| MATP27SA020 | ud | Codo PVC 90º DN=100 mm Tubn. electricidad | 1 | 3.3 | 3.30 |
| MAT4HORHM20A1 | m³ | Hormigón HM-20/B/20/IIa a pie obra | 0.5 | 47.28 | 23.64 |
| MATELECTPICA | ud | Pica de t.t. 200/14,3 Fe+Cu | 1 | 8.67 | 8.67 |
| MATELECT35 | m | Conduc cobre desnudo 35 mm2 | 3 | 2.51 | 7.53 |
| MATELECTT7 | ud | Sold. alumino t. cable/placa/pica | 1 | 1.42 | 1.42 |
| MAT4TAPA2 | ud | Registro de comprobación + tapa | 1 | 11.01 | 11.01 |
| MATELECTTAPA | ud | Puente de prueba-2 | 1 | 3.74 | 3.74 |
| MATELECPM | ud | Pequeño material eléctrico | 1 | 10.69 | 10.69 |
|  |  | Total |  |  | 891.96 |

| Medición | Uds. | Parcial |
|---|---|---|
| RS-LB12 | 1 | 1.00 |
| RS-LB15 | 1 | 1.00 |
| RS-LB58 | 1 | 1.00 |
| Total |  | 3 |

**P35RALUM02** m Canaliz alumbrado conducto Ø90 mm+tendido línea elec.4x6mm2+TT (26/04/2010)
0 m × 18.63 (19.75 con costes indirectos) = 0.00
Canalización PVC corrugado de 90 mm. de diámetro en cualquier tiipo de terreno, acerados y/o pavimentos incluso excavación en zanja en cualquier tipo de terreno, de dimensiones mínimas 40 cm. x 100 cm. de profundidad, incluso excavación para posterior uso o carga, transporte a vertedero, cama de arena de 30 cm, relleno con suelo seleccionado procedentes de prestamos o de la excavación compactados al 95% del Proctor normal, instalada, transporte, montaje y conexionado a arquetas, incluso cinta indicador de instalación de PVC, cables de acero pasa-guía y corchetes. y p.p. línea eléctrica cobre 4x6 mm2+TT, incluido conexionados multiples. Unidad totalmente terminada

| Código | Ud | Descripción | Rendimiento | Precio | Importe |
|---|---|---|---|---|---|
| MAO-001 | h | Cuadrilla "A" | 0.15 | 42 | 6.30 |
| MAO-002 | h | Encargado general | 0.001 | 20.46 | 0.02 |
| MAO-004A | h | Oficial 1ª generalista | 0.07 | 17.53 | 1.23 |
| MAO-007 | h | Peón general | 0.001 | 16.6 | 0.02 |
| MAQ-002A3 | h | Retroexcavadora de orugas hidráulica 101/130 cv | 0.05 | 44.28 | 2.21 |
| MAQ-004A2 | h | Camión basculante 4x4 14 t. | 0.001 | 24.02 | 0.02 |
| MAQ-013A | h | Motobomba 0/30 CV, c/MO | 0.001 | 6.88 | 0.01 |
| MATELE4X6TT | m | Conductor electrico 4 x 6 + TTCu | 1 | 5.2 | 5.20 |
| MATTUBPVCE90 | m | Tubo PVC 90 liso inst. elect (material; 02/11/2011) | 1 | 0.97 | 0.97 |
| MATELECBAN250 | ud | Banda señalización 250 mm PVC | 1 | 0.23 | 0.23 |
| MAT1SUELO-5 | m³ | Arena silícea | 0.15 | 11.27 | 1.69 |
| MAT1SUELO-1 | m³ | Suelo seleccionado s/ PG3 incl. tte. a obra | 0.34 | 2.01 | 0.68 |
| OTRO-CANON1 | m³ | Canon vertido+clasif.residuos+RCD (excav o demolic) | 0.02 | 2.69 | 0.05 |
|  |  | Total |  |  | 18.63 |

**P5ELE110X4** m Can. cama arena PVC 110x4 (calzadas) 0.4x1.0m
6 m × 19.24 (20.39 con costes indirectos) = 122.34

| Medición | Uds. | Largo | Parcial |
|---|---|---|---|
| Conexionados |  |  |  |
| RS-LB12 | 1 | 2 | 2.00 |
| RS-LB15 | 1 | 2 | 2.00 |
| RS-LB58 | 1 | 2 | 2.00 |
| Total |  |  | 6 |

**P5ELE90X1** m Can.tubo cam arena PVC 90x1 (calzadas) 0.4x1.0m (26/04/2010)
0 m × 7.13 (7.56 con costes indirectos) = 0.00
Canalización de 90 mm PVC normalizado instalación, en cualquier tiipo de terreno, acerados y/o pavimentos incluso excavación en zanja en cualquier tipo de terreno, de dimensiones mínimas 40 cm. x 100 cm. de profundidad, incluso excavación para posterior uso o carga, transporte a vertedero, cama de arena de 30 cm, relleno con suelo seleccionado procedentes de prestamos o de la excavación compactados al 95% del Proctor normal, instalada, transporte, montaje y conexionado a arquetas, incluso cinta indicador de instalación de PVC, cables de acero pasa-guía y corchetes. Unidad totalmente instalada y terminada.

| Código | Ud | Descripción | Rendimiento | Precio | Importe |
|---|---|---|---|---|---|
| MAO-002 | h | Encargado general | 0.001 | 20.46 | 0.02 |
| MAO-004A | h | Oficial 1ª generalista | 0.07 | 17.53 | 1.23 |
| MAO-007 | h | Peón general | 0.001 | 16.6 | 0.02 |
| MAQ-002A3 | h | Retroexcavadora de orugas hidráulica 101/130 cv | 0.05 | 44.28 | 2.21 |
| MAQ-004A2 | h | Camión basculante 4x4 14 t. | 0.001 | 24.02 | 0.02 |
| MAQ-013A | h | Motobomba 0/30 CV, c/MO | 0.001 | 6.88 | 0.01 |
| MATELECBAN250 | ud | Banda señalización 250 mm PVC | 1 | 0.23 | 0.23 |
| MAT1SUELO-5 | m³ | Arena silícea | 0.15 | 11.27 | 1.69 |
| MAT1SUELO-1 | m³ | Suelo seleccionado s/ PG3 incl. tte. a obra | 0.34 | 2.01 | 0.68 |
| MATTUBPVCE90 | m | Tubo PVC 90 liso inst. elect | 1 | 0.97 | 0.97 |
| OTRO-CANON1 | m³ | Canon vertido+clasif.residuos+RCD (excav o demolic) | 0.02 | 2.69 | 0.05 |
|  |  | Total |  |  | 7.13 |

**P5ELE90X2** m Can. cama arena PVC 90x2 (calzadas) 0.4x1.0m (26/04/2010)
0 m × 8.1 (8.59 con costes indirectos) = 0.00
Canalización de 2x90 mm PVC normalizado con instalación en cualquier tipo de terreno, acerados y/o pavimentos incluso excavación en zanja en cualquier tipo de terreno, de dimensiones mínimas 40 cm. x 100 cm. de profundidad, incluso excavación para posterior uso o carga, transporte a vertedero, cama de arena de 30 cm, relleno con suelo seleccionado procedentes de prestamos o de la excavación compactados al 95% del Proctor normal, instalada, transporte, montaje y conexionado a arquetas, incluso cinta indicador de instalación de PVC, cables de acero pasa-guía y corchetes. Unidad totalmente instalada y terminada.

| Código | Ud | Descripción | Rendimiento | Precio | Importe |
|---|---|---|---|---|---|
| MAO-002 | h | Encargado general | 0.001 | 20.46 | 0.02 |
| MAO-004A | h | Oficial 1ª generalista | 0.07 | 17.53 | 1.23 |
| MAO-007 | h | Peón general | 0.001 | 16.6 | 0.02 |
| MAQ-002A3 | h | Retroexcavadora de orugas hidráulica 101/130 cv | 0.05 | 44.28 | 2.21 |
| MAQ-004A2 | h | Camión basculante 4x4 14 t. | 0.001 | 24.02 | 0.02 |
| MAQ-013A | h | Motobomba 0/30 CV, c/MO | 0.001 | 6.88 | 0.01 |
| MATELECBAN250 | ud | Banda señalización 250 mm PVC | 1 | 0.23 | 0.23 |
| MAT1SUELO-5 | m³ | Arena silícea | 0.15 | 11.27 | 1.69 |
| MAT1SUELO-1 | m³ | Suelo seleccionado s/ PG3 incl. tte. a obra | 0.34 | 2.01 | 0.68 |
| MATTUBPVCE90 | m | Tubo PVC 90 liso inst. elect | 2 | 0.97 | 1.94 |
| OTRO-CANON1 | m³ | Canon vertido+clasif.residuos+RCD (excav o demolic) | 0.02 | 2.69 | 0.05 |
|  |  | Total |  |  | 8.1 |

**P5ELE110X2H** m Can. horm. PVC 110 mm x2 (calzadas) 0.4x1.0m
15 m × 39.05 (41.39 con costes indirectos) = 620.85

| Medición | Uds. | Largo | Parcial |
|---|---|---|---|
| RS-LB12 | 1 | 5 | 5.00 |
| RS-LB15 | 1 | 5 | 5.00 |
| RS-LB58 | 1 | 5 | 5.00 |
| Total |  |  | 15 |

**P5ELECCGB1** Ud Centro de mando alumbrado público+protecciones+TT+tramitac. (31/01/2000)
0 Ud × 1011.45 (1072.14 con costes indirectos) = 0.00
Centro de mando de alumbrado público, hasta 6 salidas, de dimensiones1.25x1.25x0.3m según detalle de planos, incluidas pletinas de acometida entre separadores de cobre, bases portafus, interruptor de corte 4p hasta 125 A, contador electrónico con mirilla, bornas de salida de módulo de medida de 16 mm2, Prensaestopas, automático gebneral de 4 polos caja molde a 25 KA, intensidad ajustable hasta 100 A, Diferencial mando, automático protección enchufe 2x10A, Automático protección célula reloj, Reloj astronómico programable, célula fotoeléctrica para accionamiento automático, Tomas de corriente 2P+T 16A conectada a tierra, Bornas de reparto 95 mm2, Base portafusibles, automáticos 4 polos para protección salidas, Relés diferenciales, conmutador salidas, contactor salidas 4 polos, Clemas de conexión, Diversas bornas de salida, entrrada, mando, ..., Cajas modulares de medida independiente, de mando y protección IP55, cierre triple acción, Puertas con toma tierra, armario de chapa de acero 3 mm galvanizado caliente IK-10, rejillas , incluida obra civil, cimentación y toma tierra con placa cobre 500x500x2. Todo según planos de detalle. Unidad Totalmente ejecutada y operativa, incluida tramitación de conexionado, pago de tasas y proyecto de industria para tramitación de alumbrado.

| Código | Ud | Descripción | Rendimiento | Precio | Importe |
|---|---|---|---|---|---|
| MAO-001 | h | Cuadrilla "A" | 2 | 42 | 84.00 |
| MAT0611CGB1 | Ud | Armario del centro de mando 1092x300x1250 (material; 19/02/2011) | 1 | 85.93 | 85.93 |
| MAT0611CGB1B | Ud | Protecciones CGB Alumbrado público (material; 19/02/2011) | 1 | 730.39 | 730.39 |
| MATELECT50 | m. | Conduc cobre desnudo 50 mm2 (material; 13/04/2020) | 2 | 3.58 | 7.16 |
| MATELECTSOLD | ud | Sold. alumino t. cable/placa (material; 31/01/2000) | 1 | 0.96 | 0.96 |
| MATTAPA2 | ud | Registro de comprobación + tapa (material; 31/01/2000) | 1 | 7.37 | 7.37 |
| MATELECPTE01 | ud | Puente de prueba-1 (material; 31/01/2000) | 1 | 2.51 | 2.51 |
| MATCGB2 | Ud | Célula fotoeléctrica (material; 13/04/2009) | 1 | 26.5 | 26.50 |
| MATCGB3 | Ud | Reloj normalizado (material; 13/04/2009) | 1 | 46.14 | 46.14 |
| MAT4HORHM20A1 | m³ | Hormigón HM-20/B/20/IIa a pie obra | 0.25 | 47.28 | 11.82 |
| MATELECTPICA | ud | Pica de t.t. 200/14,3 Fe+Cu | 1 | 8.67 | 8.67 |
|  |  | Total |  |  | 1011.45 |

**P5ARQLD6** ud Arqueta de registro 40x40x50 1/2 tapa FD
3 ud × 59.29 (62.85 con costes indirectos) = 188.55

| Medición | Uds. | Parcial |
|---|---|---|
| RS-LB12 | 1 | 1.00 |
| RS-LB15 | 1 | 1.00 |
| RS-LB58 | 1 | 1.00 |
| Total |  | 3 |

**P5ARQLD4B** Ud Arqueta de registro 60x60x60 1/2 tapa FD (27/10/2011)
0 Ud × 112.93 (119.71 con costes indirectos) = 0.00
Arqueta de registro de dimensiones interiores 60x60x60 cm, realizada con fábrica de ladrillo perforado de 1/2 pie de espesor, recibido con mortero de cemento 1:6, sobre solera de hormigón de HM 20/P/20/I de 20 cm de espesor, enfoscado y bruñida interiormente, incluso cerco y tapa de hierro fundido de 60x60normalizada D-400. Unidad totalmente terminada.

| Código | Ud | Descripción | Rendimiento | Precio | Importe |
|---|---|---|---|---|---|
| MAO-001 | h | Cuadrilla "A" | 1.5 | 42 | 63.00 |
| MAQ-001A | h | Camión grúa- pluma corto | 0.8 | 26.27 | 21.02 |
| MAQ-002A2 | h | Retroexcavadora ruedas hidráulica 71/100 CV | 0.5 | 31.53 | 15.77 |
| MAQ-022 | h | Vibrador hormigón o Regla vibrante | 0.01 | 14.54 | 0.15 |
| MAT4MORTM40 | m³ | Mortero de cemento 1/6 M-40 | 0.05 | 36.87 | 1.84 |
| MAT10LHD2 | ud | Ladrillo hueco doble 25x12x9 | 60 | 0.08 | 4.80 |
| MAT1SUELO-1 | m³ | Suelo seleccionado s/ PG3 incl. tte. a obra | 0.8 | 2.01 | 1.61 |
| MAT1SUELO-4 | m³ | Suelo adecuado s/ PG3 incl. tte. a obra | 0.1 | 1.3 | 0.13 |
| MAT4ACER-01 | kg | Acero B-500s | 1.1 | 1.15 | 1.27 |
| MAT4HORHM20A1 | m³ | Hormigón HM-20/B/20/IIa a pie obra | 0.07 | 47.28 | 3.31 |
| MAT4HOR-005 | l | Líquido de curado | 0.01 | 2.68 | 0.03 |
|  |  | Total |  |  | 112.93 |

**P5ELE40PVC** m tubo. eléctricidad Polímero term libre de halógenos ríg M40 (08/02/2008)
0 m × 1.58 (1.67 con costes indirectos) = 0.00
Tubo flexible de PVC corrugado o rígido estanco según punto de instalación, para canalización empotrada o colgada en obra de fábrica (paredes y techos), D=40 mm. Código de clasificación 222122, resistencia a la compresión 320 N, resistencia al impacto 1 julio, temperatura de trabajo -5°C hasta 60°C, propiedades eléctricas: aislante, no propagador de la llama. Conforme a las normas UNE-EN 50086-1, UNE-EN 50086-2-2 y UNE-EN 60423. Incluida p.p. de roza en ladrillo, bloque u hormigón, elementos de anclaje y piezas de cuelgue. Unidad totalmente terminada

| Código | Ud | Descripción | Rendimiento | Precio | Importe |
|---|---|---|---|---|---|
| MAO-004A | h | Oficial 1ª generalista | 0.01 | 17.53 | 0.18 |
| MAO-007 | h | Peón general | 0.01 | 16.6 | 0.17 |
| MAQ-026 | h | Rozadora-fresadora eléctrica (maquinaria; 08/02/2008) | 0.01 | 1.76 | 0.02 |
| MAQ-004A2 | h | Camión basculante 4x4 14 t. | 0.001 | 24.02 | 0.02 |
| MATELECA40 | m | Tubo PVC corrugado o rígido 40 mm inst. eléctrica+pp. piezas (material; 12/12/2011) | 1 | 1.16 | 1.16 |
| OTRO-CANON1 | m³ | Canon vertido+clasif.residuos+RCD (excav o demolic) | 0.01 | 2.69 | 0.03 |
|  |  | Total |  |  | 1.58 |

**P35RALUM03** m Realización de conexiónes tipo M3 (23/03/2017)
0 m × 42 (44.52 con costes indirectos) = 0.00
Realización de conexión tipo M·3

| Código | Ud | Descripción | Rendimiento | Precio | Importe |
|---|---|---|---|---|---|
| MAO-001 | h | Cuadrilla "A" | 1 | 42 | 42.00 |
|  |  | Total |  |  | 42 |

**P5ELEM4X2.5TT** m Manguera electrica 4 x 2.5 + TT2.5 mm2 Cu
0 m × 4.89 (5.18 con costes indirectos) = 0.00

**P5ELEM4X1.5TT** m Manguera electrica 4 x 1.5 + TT1.5 mm2 Cu
0 m × 4.44 (4.71 con costes indirectos) = 0.00

**P5ELEM4X6TT** m Manguera electrica 4 x 6 + TT6 mm2 Cu (22/11/2011)
45 m × 8.06 (8.54 con costes indirectos) = 384.30
Manguera eléctrica de 4 x 6 mm2 más conductor de tierra, aislamiento 0.6/1 kv,Cobre flexible flexible XLPE+Pol,RF - No propagador incendio y emisión humos y opacidad reducida, resistente al fuego -. Desig. UNE: RZ1-K(AS+) completo, incluso fijaciones, terminales de presión, bornas y demás accesorios, totalmente instalado.

| Código | Ud | Descripción | Rendimiento | Precio | Importe |
|---|---|---|---|---|---|
| MAO-004D | h | Oficial 1ª eléctrico | 0.15 | 17.53 | 2.63 |
| MATELE4X6TT | m | Conductor electrico 4 x 6 + TTCu | 1 | 5.2 | 5.20 |
| %P.P.PIEZELEC | % | P.P. piezas material vario electricidad | 3 % | 7.83 | 0.23 |
|  |  | Total |  |  | 8.06 |

| Medición | Uds. | Largo | Parcial |
|---|---|---|---|
| RS-LB12 | 1 | 15 | 15.00 |
| RS-LB15 | 1 | 15 | 15.00 |
| RS-LB58 | 1 | 15 | 15.00 |
| Total |  |  | 45 |

**P5ELETT1** ud Toma tierra alumbrado público con placa en arq. (31/01/2000)
0 ud × 61.32 (65 con costes indirectos) = 0.00
Toma de tierra independiente con placa de cobre de 500x500x2mm, 10m. de longitud, cable de cobre de 16 mm2, y conexionado de 3.0m de 35 mm2 a báculos iluminación unido mediante soldadura aluminotérmica, incluyendo pequeño material, registro de comprobación y puente de prueba. Unidad totalmente terminada

| Código | Ud | Descripción | Rendimiento | Precio | Importe |
|---|---|---|---|---|---|
| MAO-004D | h | Oficial 1ª eléctrico | 0.6 | 17.53 | 10.52 |
| MATELECT35 | m | Conduc cobre desnudo 35 mm2 | 3 | 2.51 | 7.53 |
| MATELECTT7 | ud | Sold. alumino t. cable/placa/pica | 1 | 1.42 | 1.42 |
| MAT4TAPA2 | ud | Registro de comprobación + tapa | 1 | 11.01 | 11.01 |
| MATELECTTAPA | ud | Puente de prueba-2 | 1 | 3.74 | 3.74 |
| MATELECPM | ud | Pequeño material eléctrico | 1 | 10.69 | 10.69 |
| MATELECPICA2 | Ud | Placa de tierra 500x500x3 (material; 08/02/2008) | 1 | 14.51 | 14.51 |
| MATELECT16 | m. | Conduc cobre desnudo 16 mm2 (material; 19/02/2011) | 10 | 0.19 | 1.90 |
|  |  | Total |  |  | 61.32 |

Claves: pica, comprobación, toma, soldadura, cobre, registro, acero, unión, tierra, cable, prueba, aluminizado

**P5ELETT2** ud Toma de tierra independiente con pica 200/14.3 Fe+Cu+arq. visita (31/01/2000)
3 ud × 87.83 (93.1 con costes indirectos) = 279.30
Toma de tierra independiente con picas de 2.0m acero cobrizado de D= 14,3 mm. y 3m. de longitud, cable de cobre de 35 mm2, unido mediante soldadura aluminotérmica, incluyendo registro de comprobación y puente de prueba.

| Código | Ud | Descripción | Rendimiento | Precio | Importe |
|---|---|---|---|---|---|
| MAO-005B | h | Oficial 2ª electricidad (mano de obra; 28/05/2020) | 0.8 | 17.18 | 13.74 |
| MATELECTPICA | ud | Pica de t.t. 200/14,3 Fe+Cu | 1 | 8.67 | 8.67 |
| MATELECT35 | m | Conduc cobre desnudo 35 mm2 | 3 | 2.51 | 7.53 |
| MATELECTT7 | ud | Sold. alumino t. cable/placa/pica | 1 | 1.42 | 1.42 |
| MAT4TAPA2 | ud | Registro de comprobación + tapa | 1 | 11.01 | 11.01 |
| MATELECTTAPA | ud | Puente de prueba-2 | 1 | 3.74 | 3.74 |
| MATELECPM | ud | Pequeño material eléctrico | 1 | 10.69 | 10.69 |
| MATARQTT | ud | Arqueta TT fundición +tapa (material; 15/07/2013) | 1 | 31.03 | 31.03 |
|  |  | Total |  |  | 87.83 |

Claves: pica, comprobación, toma, soldadura, cobre, registro, acero, unión, tierra, cable, prueba, aluminizado

| Medición | Uds. | Parcial |
|---|---|---|
| RS-LB12 | 1 | 1.00 |
| RS-LB15 | 1 | 1.00 |
| RS-LB58 | 1 | 1.00 |
| Total |  | 3 |

###### A1.1.1.7.8 R.S. COMUNICACIONES (LB) (26/04/2010)
Importe: 4017.13

**P4RSV1D** m Demolición y retirada de conductos y cableados inst. subterranea
0 m × 4.56 (4.83 con costes indirectos) = 0.00

**P4RSV1A** ud Sostenimiento cruce sin rep. serv.DN=<500
5 ud × 288.08 (305.36 con costes indirectos) = 1526.80

| Medición | Uds. | Parcial |
|---|---|---|
| RS-LB17 | 1 | 1.00 |
| RS-LB68 | 1 | 1.00 |
| RS-LB69 | 1 | 1.00 |
| RS-LB70 | 1 | 1.00 |
| RS-LB71 | 1 | 1.00 |
| Total |  | 5 |

**P4RSV1B** ud Sostenimiento cruce sin rep. serv. grandes: LMT y tub.DN>500
0 ud × 694.04 (735.68 con costes indirectos) = 0.00

**P4RSV1C** Ud Sostenimiento poste telefonía y/o electricidad BT
8 Ud × 224.88 (238.37 con costes indirectos) = 1906.96

| Medición | Uds. | Largo | Parcial |
|---|---|---|---|
| RS-LB52 | 1 | 4 | 4.00 |
| RS-LB63 | 1 | 4 | 4.00 |
| ** riesgo de daños de zanja y maquinaria |  |  |  |
| Total |  |  | 8 |

**P4RST01** m Reposición línea aérea telefonia poste H>=8m (11/07/2013)
0 m × 10.74 (11.38 con costes indirectos) = 0.00
Reposición de línea aérea telefonía, incluyendo colocación nuevos postes normalizados de altura H=8.0m, en nueva traza provisional y/o definitiva con separación máxima de 30m, cableado multipares, conexionado, pruebas y homologación de empresa de servicios, operaciones de corte y pago de tasas asociadas. Unidad totalmente terminada

| Código | Ud | Descripción | Rendimiento | Precio | Importe |
|---|---|---|---|---|---|
| MAO-004B | h | Oficial 1ª instalaciones | 0.05 | 17.53 | 0.88 |
| MAQ-001B | h | Camión grúa 15 tn | 0.05 | 30 | 1.50 |
| MATTF50P | m | Cable 50P Cub, AL-PVC (material; 11/07/2013) | 1 | 1.96 | 1.96 |
| MATTFPOST | Ud | Poste Telefonía H=8m (material; 12/07/2013) | 0.03 | 100.25 | 3.01 |
| MATTTFMAT01 | Ud | Material vario conex. tef. aérea | 0.03 | 23.11 | 0.69 |
| OTRO-INST1 | Ud | Elementos auxiliares inst aérea | 0.03 | 75.09 | 2.25 |
| OTRO-INST2 | Ud | Permisos, tasa corte y conexionado | 0.001 | 450.54 | 0.45 |
|  |  | Total |  |  | 10.74 |

**P5ELE110X4** m Can. cama arena PVC 110x4 (calzadas) 0.4x1.0m
0 m × 19.24 (20.39 con costes indirectos) = 0.00

**P5ELE110X2** m Can. cama arena PVC 110 mm x 2 (calzadas) 0.4x1.0m
0 m × 15.42 (16.35 con costes indirectos) = 0.00

**P5ELEZ110X6H** m Can. hormigonada PVC 110 mm x6 Ud cualq. terreno + zanja+rell. (26/04/2010)
0 m × 31.71 (33.61 con costes indirectos) = 0.00
Canalización hormigonada de 4x110mm PVC liso serie B (UNE-EN 1329-1) normalizado instalación eléctrica, en cualquier tiipo de terreno, acerados y/o pavimentos , incluso excavación en zanja en cualquier tipo de terreno de dimensiones mínimas 60 cm. de ancho por 100 cm. de profundidad, acopio de material o carga, transporte a vertedero, prisma de hormigón HM20 (0.6x0.4m) relleno con suelo seleccionado procedentes de prestamos o de la excavación compactados al 95% del Proctor normal, instalada, transporte, montaje y conexionado a arquetas, incluso cinta indicador de instalaciónde PVC, cables de acero pasa-guía y corchetes0. Unidad totalmente instalada y terminada

| Código | Ud | Descripción | Rendimiento | Precio | Importe |
|---|---|---|---|---|---|
| MAO-002 | h | Encargado general | 0.001 | 20.46 | 0.02 |
| MAO-004A | h | Oficial 1ª generalista | 0.07 | 17.53 | 1.23 |
| MAO-007 | h | Peón general | 0.001 | 16.6 | 0.02 |
| MAQ-002A3 | h | Retroexcavadora de orugas hidráulica 101/130 cv | 0.15 | 44.28 | 6.64 |
| MAQ-004A2 | h | Camión basculante 4x4 14 t. | 0.001 | 24.02 | 0.02 |
| MAQ-013A | h | Motobomba 0/30 CV, c/MO | 0.001 | 6.88 | 0.01 |
| MATTUBPVCE110 | m | Tubo PVC 110 liso electricidad | 6 | 1.91 | 11.46 |
| MATELECBAN250 | ud | Banda señalización 250 mm PVC | 1 | 0.23 | 0.23 |
| MAT1SUELO-1 | m³ | Suelo seleccionado s/ PG3 incl. tte. a obra | 0.34 | 2.01 | 0.68 |
| MAT4HORHM20A1 | m³ | Hormigón HM-20/B/20/IIa a pie obra | 0.24 | 47.28 | 11.35 |
| OTRO-CANON1 | m³ | Canon vertido+clasif.residuos+RCD (excav o demolic) | 0.02 | 2.69 | 0.05 |
|  |  | Total |  |  | 31.71 |

**P5ELE110X4H** m Can. horm. PVC 110 mm x4 (calzadas) 0.4x1.0m
0 m × 42.87 (45.44 con costes indirectos) = 0.00

**P5ELE110X2H** m Can. horm. PVC 110 mm x2 (calzadas) 0.4x1.0m
0 m × 39.05 (41.39 con costes indirectos) = 0.00

**P5ARQPREF1.0E** Ud Arqueta BT prefabricada inst. elect. 100x100x100 con tapa FD
0 Ud × 206.99 (219.41 con costes indirectos) = 0.00

**P5ARQLD2** ud Arqueta de registro 80x80x100 1/2 tapa FD
0 ud × 179.86 (190.65 con costes indirectos) = 0.00

**P5ARQLD3** ud Arqueta de registro 70x70x100 1/2 tapa FD
0 ud × 174.79 (185.28 con costes indirectos) = 0.00

**P5ARQLD4** ud Arqueta de registro 60x60x100 1/2 tapa FD
1 ud × 142.52 (151.07 con costes indirectos) = 151.07

| Medición | Uds. | Parcial |
|---|---|---|
| RS-LB70 PK | 1 | 1.00 |
| Total |  | 1 |

**P5ARQLD6** ud Arqueta de registro 40x40x50 1/2 tapa FD
0 ud × 59.29 (62.85 con costes indirectos) = 0.00

**P5ARQPREF1.0T** Ud Arqueta tipo D telefonia. 100x100x100 con tapa FD (10/11/2010)
1 Ud × 172.22 (182.55 con costes indirectos) = 182.55
Arqueta tipo D telefonía ejecutada in situ o prefabricada de hormigón armado normalizada de dimensiones 1x1x1 m, con paso de 4-6 tubos de diámetros varios (según uso), empotrada solera de hormigón de 0.15 m de espesor, con tapa de fundición 1.0x1.0 m, incluso excavación, y rellenos posteriores con material procedente de excavación o préstamos. Unidad totalmente instalada

| Código | Ud | Descripción | Rendimiento | Precio | Importe |
|---|---|---|---|---|---|
| MAO-001 | h | Cuadrilla "A" | 0.3 | 42 | 12.60 |
| MAQ-001A | h | Camión grúa- pluma corto | 0.3 | 26.27 | 7.88 |
| MAQ-002A2 | h | Retroexcavadora ruedas hidráulica 71/100 CV | 0.3 | 31.53 | 9.46 |
| MAQ-002A1 | h | Retroexcavadora ruedas hidráulica 51/70 cv | 1 | 29.27 | 29.27 |
| MATARQ1X1 | ud | Arqueta prefabricada 1x1x1,5+p.p. cordón EPDM | 1 | 104.59 | 104.59 |
| MAT1SUELO-2 | m³ | Material filtrante drenaje- grava 40-80 en obra | 0.2 | 6.65 | 1.33 |
| MAT4HORHM20A1 | m³ | Hormigón HM-20/B/20/IIa a pie obra | 0.15 | 47.28 | 7.09 |
|  |  | Total |  |  | 172.22 |

| Medición | Uds. | Parcial |
|---|---|---|
| Varios s/ nec riesgo de afección | 1 | 1.00 |
| Total |  | 1 |

**P5ARQPREF0.8T** Ud Arqueta tipo H telefonia. 80x70x100 con tapa FD (10/11/2010)
0 Ud × 110.59 (117.23 con costes indirectos) = 0.00
Arqueta tipo D telefonía ejecutada in situ o prefabricada de hormigón armado normalizada de dimensiones 80x70x100 cm, con paso de 4-6 tubos de diámetros varios (según uso), empotrada solera de hormigón de 0.15 m de espesor, con tapa de fundición 80x70 cm, incluso excavación, y rellenos posteriores con material procedente de excavación o préstamos. Unidad totalmente instalada

| Código | Ud | Descripción | Rendimiento | Precio | Importe |
|---|---|---|---|---|---|
| MAO-001 | h | Cuadrilla "A" | 0.3 | 42 | 12.60 |
| MAQ-001A | h | Camión grúa- pluma corto | 0.3 | 26.27 | 7.88 |
| MAQ-002A2 | h | Retroexcavadora ruedas hidráulica 71/100 CV | 0.3 | 31.53 | 9.46 |
| MAQ-002A1 | h | Retroexcavadora ruedas hidráulica 51/70 cv | 1 | 29.27 | 29.27 |
| MAT1SUELO-2 | m³ | Material filtrante drenaje- grava 40-80 en obra | 0.2 | 6.65 | 1.33 |
| MAT4HORHM20A1 | m³ | Hormigón HM-20/B/20/IIa a pie obra | 0.15 | 47.28 | 7.09 |
| MATARQ0.7X0.8 | Ud | Arqueta prefabricada 800x700x100+p.p. cordón EPDM (material; 11/07/2013) | 1 | 42.96 | 42.96 |
|  |  | Total |  |  | 110.59 |

**P5TF01** m Instalación y tendido comunicación telefónica 50P AL -PVC (11/07/2013)
15 m × 2.66 (2.82 con costes indirectos) = 42.30
Cable telefónico de 50 pares de hilos de 0,5 mm y cubierta AL-PVC para red de distribución en conducciones, incluidos conexionados.

| Código | Ud | Descripción | Rendimiento | Precio | Importe |
|---|---|---|---|---|---|
| MAO-004B | h | Oficial 1ª instalaciones | 0.04 | 17.53 | 0.70 |
| MATTF50P | m | Cable 50P Cub, AL-PVC | 1 | 1.96 | 1.96 |
|  |  | Total |  |  | 2.66 |

| Medición | Uds. | Largo | Parcial |
|---|---|---|---|
| RS-LB70 | 1 | 15 | 15.00 |
| Provisión riesgo de afección paralelismo |  |  |  |
| Total |  |  | 15 |

**P5COMR63X6H** m Can. hormigonada PE 63 x3 (tritub) cualq. terreno + zanja+rell. (26/04/2010)
15 m × 9.95 (10.55 con costes indirectos) = 158.25
Canalización hormigonada de zanja tipo 3t63P1000C, conformadda por tubería de 3x63mm PEAD normalizado instalación, en cualquier tipo de terreno, acerados y/o pavimentos , incluso excavación en zanja en cualquier tipo de terreno de dimensiones mínimas 0.3 m. de ancho por 1.0 0m. de profundidad, acopio de material o carga, transporte a vertedero,prisma de hormigón HM20 (0.3x0.3m) relleno con suelo seleccionado procedentes de prestamos o de la excavación compactados al 95% del Proctor normal, instalada, transporte, montaje y conexionado a arquetas, incluso cinta señalizadora de instalación de PVC, cables de acero pasa-guía y corchetes. Unidad totalmente instalada y terminada

| Código | Ud | Descripción | Rendimiento | Precio | Importe |
|---|---|---|---|---|---|
| MAO-002 | h | Encargado general | 0.001 | 20.46 | 0.02 |
| MAO-004A | h | Oficial 1ª generalista | 0.07 | 17.53 | 1.23 |
| MAO-007 | h | Peón general | 0.001 | 16.6 | 0.02 |
| MAQ-002A3 | h | Retroexcavadora de orugas hidráulica 101/130 cv | 0.08 | 44.28 | 3.54 |
| MAQ-004A2 | h | Camión basculante 4x4 14 t. | 0.001 | 24.02 | 0.02 |
| MAQ-013A | h | Motobomba 0/30 CV, c/MO | 0.001 | 6.88 | 0.01 |
| MATELECBAN250 | ud | Banda señalización 250 mm PVC | 1 | 0.23 | 0.23 |
| MAT1SUELO-1 | m³ | Suelo seleccionado s/ PG3 incl. tte. a obra | 0.34 | 2.01 | 0.68 |
| MAT4HORHM20A1 | m³ | Hormigón HM-20/B/20/IIa a pie obra | 0.05 | 47.28 | 2.36 |
| MATTUB3X63PE | m | tritubo polietileno 3x63mm | 1 | 1.79 | 1.79 |
| OTRO-CANON1 | m³ | Canon vertido+clasif.residuos+RCD (excav o demolic) | 0.02 | 2.69 | 0.05 |
|  |  | Total |  |  | 9.95 |

| Medición | Uds. | Largo | Parcial |
|---|---|---|---|
| RS-LB70 PK 3788 a 3870 | 1 | 15 | 15.00 |
| Provisión riesgo de afección paralelismo |  |  |  |
| Total |  |  | 15 |

**P5COMR63X12H** m Can. hormigonada PE 63 x12 cualq. terreno + zanja+rell. (26/04/2010)
0 m × 21.26 (22.54 con costes indirectos) = 0.00
Canalización hormigonada de zanja tipo 12t63P1000C, conformadda por tubería de 6x63mm PEAD normalizado instalación, en cualquier tipo de terreno, acerados y/o pavimentos , incluso excavación en zanja en cualquier tipo de terreno de dimensiones mínimas 0.3 m. de ancho por 1.0 0m. de profundidad, acopio de material o carga, transporte a vertedero,prisma de hormigón HM20 (0.3x0.3m) relleno con suelo seleccionado procedentes de prestamos o de la excavación compactados al 95% del Proctor normal, instalada, transporte, montaje y conexionado a arquetas, incluso cinta señalizadora de instalación de PVC, cables de acero pasa-guía y corchetes. Unidad totalmente instalada y terminada

| Código | Ud | Descripción | Rendimiento | Precio | Importe |
|---|---|---|---|---|---|
| MAO-002 | h | Encargado general | 0.001 | 20.46 | 0.02 |
| MAO-004A | h | Oficial 1ª generalista | 0.07 | 17.53 | 1.23 |
| MAO-007 | h | Peón general | 0.001 | 16.6 | 0.02 |
| MAQ-002A3 | h | Retroexcavadora de orugas hidráulica 101/130 cv | 0.15 | 44.28 | 6.64 |
| MAQ-004A2 | h | Camión basculante 4x4 14 t. | 0.001 | 24.02 | 0.02 |
| MAQ-013A | h | Motobomba 0/30 CV, c/MO | 0.001 | 6.88 | 0.01 |
| MATELECBAN250 | ud | Banda señalización 250 mm PVC | 1 | 0.23 | 0.23 |
| MAT1SUELO-1 | m³ | Suelo seleccionado s/ PG3 incl. tte. a obra | 0.34 | 2.01 | 0.68 |
| MAT4HORHM20A1 | m³ | Hormigón HM-20/B/20/IIa a pie obra | 0.11 | 47.28 | 5.20 |
| MATTUB3X63PE | m | tritubo polietileno 3x63mm | 4 | 1.79 | 7.16 |
| OTRO-CANON1 | m³ | Canon vertido+clasif.residuos+RCD (excav o demolic) | 0.02 | 2.69 | 0.05 |
|  |  | Total |  |  | 21.26 |

**P5COMR63X3H** m Can. hormigonada PE 63 x6 cualq. terreno + zanja+rell. (26/04/2010)
0 m × 17.21 (18.24 con costes indirectos) = 0.00
Canalización hormigonada de zanja tipo 6t63P1000C, conformadda por tubería de 6x63mm PEAD normalizado instalación, en cualquier tipo de terreno, acerados y/o pavimentos , incluso excavación en zanja en cualquier tipo de terreno de dimensiones mínimas 0.3 m. de ancho por 1.0 0m. de profundidad, acopio de material o carga, transporte a vertedero,prisma de hormigón HM20 (0.3x0.3m) relleno con suelo seleccionado procedentes de prestamos o de la excavación compactados al 95% del Proctor normal, instalada, transporte, montaje y conexionado a arquetas, incluso cinta señalizadora de instalación de PVC, cables de acero pasa-guía y corchetes. Unidad totalmente instalada y terminada

| Código | Ud | Descripción | Rendimiento | Precio | Importe |
|---|---|---|---|---|---|
| MAO-002 | h | Encargado general | 0.001 | 20.46 | 0.02 |
| MAO-004A | h | Oficial 1ª generalista | 0.07 | 17.53 | 1.23 |
| MAO-007 | h | Peón general | 0.001 | 16.6 | 0.02 |
| MAQ-002A3 | h | Retroexcavadora de orugas hidráulica 101/130 cv | 0.15 | 44.28 | 6.64 |
| MAQ-004A2 | h | Camión basculante 4x4 14 t. | 0.001 | 24.02 | 0.02 |
| MAQ-013A | h | Motobomba 0/30 CV, c/MO | 0.001 | 6.88 | 0.01 |
| MATELECBAN250 | ud | Banda señalización 250 mm PVC | 1 | 0.23 | 0.23 |
| MAT1SUELO-1 | m³ | Suelo seleccionado s/ PG3 incl. tte. a obra | 0.34 | 2.01 | 0.68 |
| MAT4HORHM20A1 | m³ | Hormigón HM-20/B/20/IIa a pie obra | 0.1 | 47.28 | 4.73 |
| MATTUB3X63PE | m | tritubo polietileno 3x63mm | 2 | 1.79 | 3.58 |
| OTRO-CANON1 | m³ | Canon vertido+clasif.residuos+RCD (excav o demolic) | 0.02 | 2.69 | 0.05 |
|  |  | Total |  |  | 17.21 |

**P5ARQPREF1.0R** Ud Arqueta tipo 2P comunicaciones 100x100x150 cm con tapa FD (10/11/2010)
0 Ud × 224.52 (237.99 con costes indirectos) = 0.00
Arqueta tipo 2P comunicaciones ejecutada in situ o prefabricada de hormigón armado normalizada de dimensiones 1x1x1.5 m, con paso de 3-6-12 tubos de diámetros varios (según uso), empotrada solera de hormigón de 0.15 m de espesor, con tapa de fundición 1.0x1.0 m, incluso excavación, y rellenos posteriores con material procedente de excavación o préstamos. Unidad totalmente instalada

| Código | Ud | Descripción | Rendimiento | Precio | Importe |
|---|---|---|---|---|---|
| MAO-001 | h | Cuadrilla "A" | 0.3 | 42 | 12.60 |
| MAQ-001A | h | Camión grúa- pluma corto | 0.3 | 26.27 | 7.88 |
| MAQ-002A2 | h | Retroexcavadora ruedas hidráulica 71/100 CV | 0.3 | 31.53 | 9.46 |
| MAQ-002A1 | h | Retroexcavadora ruedas hidráulica 51/70 cv | 1 | 29.27 | 29.27 |
| MATARQ1X1 | ud | Arqueta prefabricada 1x1x1,5+p.p. cordón EPDM | 1.5 | 104.59 | 156.89 |
| MAT1SUELO-2 | m³ | Material filtrante drenaje- grava 40-80 en obra | 0.2 | 6.65 | 1.33 |
| MAT4HORHM20A1 | m³ | Hormigón HM-20/B/20/IIa a pie obra | 0.15 | 47.28 | 7.09 |
|  |  | Total |  |  | 224.52 |

**P5ARQPREF1.3R** Ud Arqueta tipo 2A comunicaciones 130x100x120 cm con tapa FD (10/11/2010)
0 Ud × 143.53 (152.14 con costes indirectos) = 0.00
Arqueta tipo 2A comunicaciones ejecutada in situ o prefabricada de hormigón armado normalizada de dimensiones 1.30x1.0x1.20 m, con paso de 3-6-12 tubos de diámetros varios (según uso), empotrada solera de hormigón de 0.15 m de espesor, con tapa de fundición 1.3x1.0 m, incluso excavación, y rellenos posteriores con material procedente de excavación o préstamos. Unidad totalmente instalada

| Código | Ud | Descripción | Rendimiento | Precio | Importe |
|---|---|---|---|---|---|
| MAO-001 | h | Cuadrilla "A" | 0.3 | 42 | 12.60 |
| MAQ-001A | h | Camión grúa- pluma corto | 0.3 | 26.27 | 7.88 |
| MAQ-002A2 | h | Retroexcavadora ruedas hidráulica 71/100 CV | 0.3 | 31.53 | 9.46 |
| MAQ-002A1 | h | Retroexcavadora ruedas hidráulica 51/70 cv | 1 | 29.27 | 29.27 |
| MAT1SUELO-2 | m³ | Material filtrante drenaje- grava 40-80 en obra | 0.2 | 6.65 | 1.33 |
| MAT4HORHM20A1 | m³ | Hormigón HM-20/B/20/IIa a pie obra | 0.15 | 47.28 | 7.09 |
| MATARQ1.3X1 | Ud | Arqueta prefabricada 1.3x1x1,2+p.p. cordón EPDM (material; 11/07/2013) | 1.2 | 63.25 | 75.90 |
|  |  | Total |  |  | 143.53 |

**P5ARQPREF1.5R** Ud Arqueta tipo 2b comunicaciones 150x100x130 cm con tapa FD (10/11/2010)
0 Ud × 151.27 (160.35 con costes indirectos) = 0.00
Arqueta tipo 2B comunicaciones ejecutada in situ o prefabricada de hormigón armado normalizada de dimensiones 1.50x1.0x1.20 m, con paso de 3-6-12 tubos de diámetros varios (según uso), empotrada solera de hormigón de 0.15 m de espesor, con tapa de fundición 1.5x1.0 m, incluso excavación, y rellenos posteriores con material procedente de excavación o préstamos. Unidad totalmente instalada

| Código | Ud | Descripción | Rendimiento | Precio | Importe |
|---|---|---|---|---|---|
| MAO-001 | h | Cuadrilla "A" | 0.3 | 42 | 12.60 |
| MAQ-001A | h | Camión grúa- pluma corto | 0.3 | 26.27 | 7.88 |
| MAQ-002A2 | h | Retroexcavadora ruedas hidráulica 71/100 CV | 0.3 | 31.53 | 9.46 |
| MAQ-002A1 | h | Retroexcavadora ruedas hidráulica 51/70 cv | 1 | 29.27 | 29.27 |
| MAT1SUELO-2 | m³ | Material filtrante drenaje- grava 40-80 en obra | 0.2 | 6.65 | 1.33 |
| MAT4HORHM20A1 | m³ | Hormigón HM-20/B/20/IIa a pie obra | 0.15 | 47.28 | 7.09 |
| MATARQ1.5X1 | Ud | Arqueta prefabricada 1.5x1x1+p.p. cordón EPDM (material; 11/07/2013) | 1.2 | 69.7 | 83.64 |
|  |  | Total |  |  | 151.27 |

**P5COM12F** m Cable 12 fibras monomodo (11/07/2013)
0 m × 1.81 (1.92 con costes indirectos) = 0.00
Suministro e instalación de cable de 12 fibras ópticas en Mono-modo 9/125, con aislamiento PEAP, bajo canalización de tritubo según especificaciones , incluso parte proporcional de empalmes, fusionado y conectorización, probado y certificado.

| Código | Ud | Descripción | Rendimiento | Precio | Importe |
|---|---|---|---|---|---|
| MAO-004B | h | Oficial 1ª instalaciones | 0.06 | 17.53 | 1.05 |
| MATCOM12F | m | Cable 12fibras Monomodo (material; 11/07/2013) | 1 | 0.76 | 0.76 |
|  |  | Total |  |  | 1.81 |

**P5COM32F** m Cable 32 fibras monomodo (23/03/2012)
15 m × 3.09 (3.28 con costes indirectos) = 49.20
Suministro e instalación de cable de 32 fibras ópticas en Mono-modo 9/125, con aislamiento PEAP, bajo canalización de tritubo según especificaciones , incluso parte proporcional de empalmes, fusionado y conectorización, probado y certificado.

| Código | Ud | Descripción | Rendimiento | Precio | Importe |
|---|---|---|---|---|---|
| MAO-004B | h | Oficial 1ª instalaciones | 0.06 | 17.53 | 1.05 |
| MATCOM32F | m | Cable 32 fibras Monomodo (material; 23/03/2012) | 1 | 2.04 | 2.04 |
|  |  | Total |  |  | 3.09 |

| Medición | Uds. | Largo | Parcial |
|---|---|---|---|
| RS-LB70 | 1 | 15 | 15.00 |
| Provisión riesgo de afección paralelismo |  |  |  |
| Total |  |  | 15 |

**P5COM62F** m Cable 62 fibras monomodo (23/03/2012)
0 m × 5.28 (5.6 con costes indirectos) = 0.00
Suministro e instalación de cable de 64 fibras ópticas en Mono-modo 9/125, con aislamiento PEAP, bajo canalización de tritubo según especificaciones , incluso parte proporcional de empalmes, fusionado y conectorización, probado y certificado.

| Código | Ud | Descripción | Rendimiento | Precio | Importe |
|---|---|---|---|---|---|
| MAO-004B | h | Oficial 1ª instalaciones | 0.07 | 17.53 | 1.23 |
| MATCOM62F | m | Cable 64 fibras Monomodo (material; 23/03/2012) | 1 | 4.05 | 4.05 |
|  |  | Total |  |  | 5.28 |

**P5COMREP64F** ud Repartidor 64 FO (23/03/2012)
0 ud × 906.27 (960.65 con costes indirectos) = 0.00
Suministro e instalación de repartidor de 64 fibras ópticas para un total de 64 adaptadores de tipo FC-FC y sus correspondientes 64 pig-tail de monomodos, todos fusionados y comprobados con equipo ODTR.

| Código | Ud | Descripción | Rendimiento | Precio | Importe |
|---|---|---|---|---|---|
| MAO-004B | h | Oficial 1ª instalaciones | 4 | 17.53 | 70.12 |
| MATCOMR64F | Ud | Repartidor 64 FO (material; 23/03/2012) | 1 | 836.15 | 836.15 |
|  |  | Total |  |  | 906.27 |

**P5COMREP128F** ud Repatidor 128 FO (23/03/2012)
0 ud × 1812.54 (1921.29 con costes indirectos) = 0.00
Suministro e instalación de repartidor de 128 fibras ópticas para un total de 128 adaptadores de tipo FC-FC y sus correspondientes 128 pig-tail de monomodos, todos fusionados y comprobados con equipo ODTR.

| Código | Ud | Descripción | Rendimiento | Precio | Importe |
|---|---|---|---|---|---|
| MAO-004B | h | Oficial 1ª instalaciones | 8 | 17.53 | 140.24 |
| MATCOMR128F | Ud | Repartidor 128 FO (material; 23/03/2012) | 1 | 1672.3 | 1672.30 |
|  |  | Total |  |  | 1812.54 |

**P5COMCAJA64F** ud Caja empalme 64 FO (13/10/2015)
0 ud × 84.7 (89.78 con costes indirectos) = 0.00
Suministro e instalación de cajas de empalme estanca para 64 fibras ópticas de tipo monomodo, ejecutados por fusión, con p/p de verificación de tipo ODTR.

| Código | Ud | Descripción | Rendimiento | Precio | Importe |
|---|---|---|---|---|---|
| MAO-004B | h | Oficial 1ª instalaciones | 1.5 | 17.53 | 26.30 |
| MATCOMCAJ64FO | Ud | Caja empalme 64 FO (material; 13/10/2015) | 1 | 58.4 | 58.40 |
|  |  | Total |  |  | 84.7 |

**P5COMCAJA128F** ud Caja empalme 128 FO (23/03/2012)
0 ud × 155.56 (164.89 con costes indirectos) = 0.00
Suministro e instalación de cajas de empalme estanca para 128 fibras ópticas de tipo monomodo, ejecutados por fusión, con p/p de verificación de tipo ODTR.

| Código | Ud | Descripción | Rendimiento | Precio | Importe |
|---|---|---|---|---|---|
| MAO-004B | h | Oficial 1ª instalaciones | 0.06 | 17.53 | 1.05 |
| MATCOMCAJA128 | Ud | Caja empalme 128 FO (material; 23/03/2012) | 1 | 154.51 | 154.51 |
|  |  | Total |  |  | 155.56 |

**P5COMLATFO** ud Latiguillo FO Multimodo (23/03/2012)
0 ud × 7.42 (7.87 con costes indirectos) = 0.00
Suministro e instalación de latiguillos de fibra óptica multimodo con conectores FC-FC, de una longitud de 1,50 m.

| Código | Ud | Descripción | Rendimiento | Precio | Importe |
|---|---|---|---|---|---|
| MAO-004B | h | Oficial 1ª instalaciones | 0.1 | 17.53 | 1.75 |
| MATCOMLAT | Ud | Latiguillo FO Multimodo (material; 23/03/2012) | 1 | 5.67 | 5.67 |
|  |  | Total |  |  | 7.42 |

###### A1.1.1.7.9 R.S. GAS. (LB) (27/10/2011)
Importe: 1041.04

**P4RSV1A** ud Sostenimiento cruce sin rep. serv.DN=<500
1 ud × 288.08 (305.36 con costes indirectos) = 305.36

| Medición | Uds. | Largo | Parcial |
|---|---|---|---|
| Cruce hinca | 1 | 1 | 1.00 |
| Locaización servicios y gas |  |  |  |
| Total |  |  | 1 |

**P4RSV1B** ud Sostenimiento cruce sin rep. serv. grandes: LMT y tub.DN>500
1 ud × 694.04 (735.68 con costes indirectos) = 735.68

| Medición | Uds. | Parcial |
|---|---|---|
| RS-LB45 | 1 | 1.00 |
| **** riesgo de afección |  |  |
| Total |  | 1 |

**P4RSV2B** Ud Corte programado servicio GAS pequeño diam. (26/06/2013)
0 Ud × 388.29 (411.59 con costes indirectos) = 0.00
Corte programa del servicio de GAS en conducciones de distribución de pequeño diámetro

| Código | Ud | Descripción | Rendimiento | Precio | Importe |
|---|---|---|---|---|---|
| MAO-002 | h | Encargado general | 2 | 20.46 | 40.92 |
| MAO-007 | h | Peón general | 4 | 16.6 | 66.40 |
| MAQ-003A4 | h | Pala cargadora oruga 100/131 CV | 2 | 44.28 | 88.56 |
| MAQ-012 | día | Día alquiler de generador de c.a. | 2 | 9.31 | 18.62 |
| MAQ-013NF4 | día | Bombas achique 90 m3/h Hm=22mca o similar | 1 | 14.52 | 14.52 |
| MAQ-013NF3 | kW-h | Generador y consumo energético | 110 | 0.09 | 9.90 |
| OTRO-CORT1 | ud | Tasas corte programado+tramitación | 1 | 149.37 | 149.37 |
|  |  | Total |  |  | 388.29 |

**P4RSGPE032** m Reposición tub. DN32mm PE-SDR11+arq+valv.+excav+rellenos GAS (27/10/2011)
0 m × 56.2 (59.57 con costes indirectos) = 0.00
Localización, desmontaje programado, y reposición de tubería de gas DN32 mm PE,SDR11 arquetas y valvulería asociada, incluyendo operaciones de localización mediante calas y/o sistemas de microgravimetría con técnico cualificado, programación de corte y rotura con empresa de servicios, gestión y pago de canon y tasas requeridas, demolición, carga y retirada de conducciones, arquetas y elementos asociados, transporte a vertedero autorizado, pago de canon de vertido, reposición de servicio mediante retranqueo, con excavación en zanja de ancho especificado en planos mínimo 0.8m, con base de apoyo de cama de arena de 15 cm, relleno conarena hasta 30 cm sobre clave de tubería, posterior relleno localizado con suelo seleccionado procedente de préstamo tamaño máximo 100 mm, relleno con zahorra artificial hasta sección de pavimento, lámina PVC señalizadora de servicio normalizada, losa de protección en pavimentos de 0.15m de espesor con al menos 1.20m de ancho, conexionados de elementos, juntas especiales, p.p. de arquetas normalizadas con tapa de fundición C-400, según detalle definido en planos con base y anclaje de hormigón en caso de valvulerías, arquetas en cambios de dirección, conexiones y puntos de ubicación de valvulería. Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.03 | 13.31 | 0.40 |
| MATCON1 | ud | Cono asimétrico D=100 H=60 | 0.03 | 17.04 | 0.51 |
| MATPATE01 | ud | Pate prefabricado de polipropileno D25 mm | 0.03 | 4.53 | 0.14 |
| MAT4MORTM40 | m³ | Mortero de cemento 1/6 M-40 | 0.008 | 36.87 | 0.29 |
| MAT4HORHM15A | m³ | Hormigón HL-150/P/20 a pie obra | 0.2 | 43.66 | 8.73 |
| MAT4HOR-005 | l | Líquido de curado | 0.05 | 2.68 | 0.13 |
| MAT4TAPA0.6R | m² | Tapa o reja cuadrada fundición dúctil 0.6 x0.6 m C-250+cerco | 0.06 | 41.86 | 2.51 |
| MAT10LHD | ud | Ladrillo hueco doble 25x12x9 visto en obra | 0.2 | 0.11 | 0.02 |
| MAT4MORT150 | m³ | Mortero M-150 micropilote | 0.01 | 31.54 | 0.32 |
| MAT4TAPA06C | ud | Cerco + Tapa de registro fundición, de sección circular Ø 60 cm. | 0.01 | 53.95 | 0.54 |
| MAT1SUELO-5 | m³ | Arena silícea | 0.32 | 11.27 | 3.61 |
| MAT1SUELO-1 | m³ | Suelo seleccionado s/ PG3 incl. tte. a obra | 0.25 | 2.01 | 0.50 |
| MATRSGVALV4 | m | P.P. valvulería reposición servicios línea de gas (material; 11/07/2013) | 0.01 | 467.83 | 4.68 |
| MATTUBPEG032 | m | Tubería de PE100 DN32 SDR11 RED GAS+VAINA (material; 28/07/2013) | 1 | 1.83 | 1.83 |
| %PP.HINCA | % | P.P. de Piezas especiales anillos impermeabilizac. hinca | 15 % | 41.31 | 6.20 |
| %CDP.3 | % | Carga, descarga y perdidas 3% | 3.2 % | 47.51 | 1.52 |
| OTRO-GAS1 | m | Tasas corte línea de gas (16/07/2013) | 1 | 7.17 | 7.17 |
|  |  | Total |  |  | 56.2 |

**P4RSGPE063** m Reposición tub. DN63mm PE-SDR11+arq+valv.+excav+rellenos GAS (27/10/2011)
0 m × 57.83 (61.3 con costes indirectos) = 0.00
Localización, desmontaje programado, y reposición de tubería de gas DN63 mm PE,SDR11 arquetas y valvulería asociada, incluyendo operaciones de localización mediante calas y/o sistemas de microgravimetría con técnico cualificado, programación de corte y rotura con empresa de servicios, gestión y pago de canon y tasas requeridas, demolición, carga y retirada de conducciones, arquetas y elementos asociados, transporte a vertedero autorizado, pago de canon de vertido, reposición de servicio mediante retranqueo, con excavación en zanja de ancho especificado en planos mínimo 0.8m, con base de apoyo de cama de arena de 15 cm, relleno conarena hasta 30 cm sobre clave de tubería, posterior relleno localizado con suelo seleccionado procedente de préstamo tamaño máximo 100 mm, relleno con zahorra artificial hasta sección de pavimento, lámina PVC señalizadora de servicio normalizada, losa de protección en pavimentos de 0.15m de espesor con al menos 1.20m de ancho, conexionados de elementos, juntas especiales, p.p. de arquetas normalizadas con tapa de fundición C-400, según detalle definido en planos con base y anclaje de hormigón en caso de valvulerías, arquetas en cambios de dirección, conexiones y puntos de ubicación de valvulería. Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.03 | 13.31 | 0.40 |
| MATCON1 | ud | Cono asimétrico D=100 H=60 | 0.03 | 17.04 | 0.51 |
| MATPATE01 | ud | Pate prefabricado de polipropileno D25 mm | 0.03 | 4.53 | 0.14 |
| MAT4MORTM40 | m³ | Mortero de cemento 1/6 M-40 | 0.008 | 36.87 | 0.29 |
| MAT4HORHM15A | m³ | Hormigón HL-150/P/20 a pie obra | 0.2 | 43.66 | 8.73 |
| MAT4HOR-005 | l | Líquido de curado | 0.05 | 2.68 | 0.13 |
| MAT4TAPA0.6R | m² | Tapa o reja cuadrada fundición dúctil 0.6 x0.6 m C-250+cerco | 0.06 | 41.86 | 2.51 |
| MAT10LHD | ud | Ladrillo hueco doble 25x12x9 visto en obra | 0.2 | 0.11 | 0.02 |
| MAT4MORT150 | m³ | Mortero M-150 micropilote | 0.01 | 31.54 | 0.32 |
| MAT4TAPA06C | ud | Cerco + Tapa de registro fundición, de sección circular Ø 60 cm. | 0.01 | 53.95 | 0.54 |
| MAT1SUELO-5 | m³ | Arena silícea | 0.32 | 11.27 | 3.61 |
| MAT1SUELO-1 | m³ | Suelo seleccionado s/ PG3 incl. tte. a obra | 0.25 | 2.01 | 0.50 |
| MATRSGVALV4 | m | P.P. valvulería reposición servicios línea de gas | 0.01 | 467.83 | 4.68 |
| MATTUBPEG063 | m | Tubería de PE100 DN63 SDR11 RED GAS+VAINA (material; 25/07/2013) | 1 | 3.2 | 3.20 |
| %PP.HINCA | % | P.P. de Piezas especiales anillos impermeabilizac. hinca | 15 % | 42.68 | 6.40 |
| %CDP.3 | % | Carga, descarga y perdidas 3% | 3.2 % | 49.08 | 1.57 |
| OTRO-GAS1 | m | Tasas corte línea de gas | 1 | 7.17 | 7.17 |
|  |  | Total |  |  | 57.83 |

**P4RSGPE110** m Reposición tub. DN110mm PE-SDR11+arq+valv.+excav+rellenos GAS (27/10/2011)
0 m × 66.46 (70.45 con costes indirectos) = 0.00
Localización, desmontaje programado, y reposición de tubería de gas DN110
mm PE,SDR11 arquetas y valvulería asociada, incluyendo operaciones de localización mediante calas y/o sistemas de microgravimetría con técnico cualificado, programación de corte y rotura con empresa de servicios, gestión y pago de canon y tasas requeridas, demolición, carga y retirada de conducciones, arquetas y elementos asociados, transporte a vertedero autorizado, pago de canon de vertido, reposición de servicio mediante retranqueo, con excavación en zanja de ancho especificado en planos mínimo 0.8m, con base de apoyo de cama de arena de 15 cm, relleno conarena hasta 30 cm sobre clave de tubería, posterior relleno localizado con suelo seleccionado procedente de préstamo tamaño máximo 100 mm, relleno con zahorra artificial hasta sección de pavimento, lámina PVC señalizadora de servicio normalizada, losa de protección en pavimentos de 0.15m de espesor con al menos 1.20m de ancho, conexionados de elementos, juntas especiales, p.p. de arquetas normalizadas con tapa de fundición C-400, según detalle definido en planos con base y anclaje de hormigón en caso de valvulerías, arquetas en cambios de dirección, conexiones y puntos de ubicación de valvulería. Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.03 | 13.31 | 0.40 |
| MATCON1 | ud | Cono asimétrico D=100 H=60 | 0.03 | 17.04 | 0.51 |
| MATPATE01 | ud | Pate prefabricado de polipropileno D25 mm | 0.03 | 4.53 | 0.14 |
| MAT4MORTM40 | m³ | Mortero de cemento 1/6 M-40 | 0.008 | 36.87 | 0.29 |
| MAT4HORHM15A | m³ | Hormigón HL-150/P/20 a pie obra | 0.2 | 43.66 | 8.73 |
| MAT4HOR-005 | l | Líquido de curado | 0.05 | 2.68 | 0.13 |
| MAT4TAPA0.6R | m² | Tapa o reja cuadrada fundición dúctil 0.6 x0.6 m C-250+cerco | 0.06 | 41.86 | 2.51 |
| MAT10LHD | ud | Ladrillo hueco doble 25x12x9 visto en obra | 0.2 | 0.11 | 0.02 |
| MAT4MORT150 | m³ | Mortero M-150 micropilote | 0.01 | 31.54 | 0.32 |
| MAT4TAPA06C | ud | Cerco + Tapa de registro fundición, de sección circular Ø 60 cm. | 0.01 | 53.95 | 0.54 |
| MAT1SUELO-5 | m³ | Arena silícea | 0.32 | 11.27 | 3.61 |
| MAT1SUELO-1 | m³ | Suelo seleccionado s/ PG3 incl. tte. a obra | 0.25 | 2.01 | 0.50 |
| MATRSGVALV4 | m | P.P. valvulería reposición servicios línea de gas | 0.01 | 467.83 | 4.68 |
| MATTUBPEG110 | m | Tubería de PE100 DN110 SDR11 RED GAS+VAINA (material; 28/07/2013) | 1 | 10.47 | 10.47 |
| %PP.HINCA | % | P.P. de Piezas especiales anillos impermeabilizac. hinca | 15 % | 49.95 | 7.49 |
| %CDP.3 | % | Carga, descarga y perdidas 3% | 3.2 % | 57.44 | 1.84 |
| OTRO-GAS1 | m | Tasas corte línea de gas | 1 | 7.17 | 7.17 |
|  |  | Total |  |  | 66.46 |

**P4RSGPE160** m Reposición tub. DN160mm PE-SDR11+arq+valv.+excav+rellenos GAS (27/10/2011)
0 m × 77.82 (82.49 con costes indirectos) = 0.00
Localización, desmontaje programado, y reposición de tubería de gas DN160 mm PE,SDR11 arquetas y valvulería asociada, incluyendo operaciones de localización mediante calas y/o sistemas de microgravimetría con técnico cualificado, programación de corte y rotura con empresa de servicios, gestión y pago de canon y tasas requeridas, demolición, carga y retirada de conducciones, arquetas y elementos asociados, transporte a vertedero autorizado, pago de canon de vertido, reposición de servicio mediante retranqueo, con excavación en zanja de ancho especificado en planos mínimo 0.8m, con base de apoyo de cama de arena de 15 cm, relleno conarena hasta 30 cm sobre clave de tubería, posterior relleno localizado con suelo seleccionado procedente de préstamo tamaño máximo 100 mm, relleno con zahorra artificial hasta sección de pavimento, lámina PVC señalizadora de servicio normalizada, losa de protección en pavimentos de 0.15m de espesor con al menos 1.20m de ancho, conexionados de elementos, juntas especiales, p.p. de arquetas normalizadas con tapa de fundición C-400, según detalle definido en planos con base y anclaje de hormigón en caso de valvulerías, arquetas en cambios de dirección, conexiones y puntos de ubicación de valvulería. Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.03 | 13.31 | 0.40 |
| MATCON1 | ud | Cono asimétrico D=100 H=60 | 0.03 | 17.04 | 0.51 |
| MATPATE01 | ud | Pate prefabricado de polipropileno D25 mm | 0.03 | 4.53 | 0.14 |
| MAT4MORTM40 | m³ | Mortero de cemento 1/6 M-40 | 0.008 | 36.87 | 0.29 |
| MAT4HORHM15A | m³ | Hormigón HL-150/P/20 a pie obra | 0.2 | 43.66 | 8.73 |
| MAT4HOR-005 | l | Líquido de curado | 0.05 | 2.68 | 0.13 |
| MAT4TAPA0.6R | m² | Tapa o reja cuadrada fundición dúctil 0.6 x0.6 m C-250+cerco | 0.06 | 41.86 | 2.51 |
| MAT10LHD | ud | Ladrillo hueco doble 25x12x9 visto en obra | 0.2 | 0.11 | 0.02 |
| MAT4MORT150 | m³ | Mortero M-150 micropilote | 0.01 | 31.54 | 0.32 |
| MAT4TAPA06C | ud | Cerco + Tapa de registro fundición, de sección circular Ø 60 cm. | 0.01 | 53.95 | 0.54 |
| MAT1SUELO-5 | m³ | Arena silícea | 0.32 | 11.27 | 3.61 |
| MAT1SUELO-1 | m³ | Suelo seleccionado s/ PG3 incl. tte. a obra | 0.25 | 2.01 | 0.50 |
| MATRSGVALV4 | m | P.P. valvulería reposición servicios línea de gas | 0.01 | 467.83 | 4.68 |
| MATTUBPEG160 | m | Tubería de PE100 DN160 SDR11 RED GAS+VAINA (material; 16/07/2013) | 1 | 20.05 | 20.05 |
| %PP.HINCA | % | P.P. de Piezas especiales anillos impermeabilizac. hinca | 15 % | 59.53 | 8.93 |
| %CDP.3 | % | Carga, descarga y perdidas 3% | 3.2 % | 68.46 | 2.19 |
| OTRO-GAS1 | m | Tasas corte línea de gas | 1 | 7.17 | 7.17 |
|  |  | Total |  |  | 77.82 |

**P4RSGPE200** m Reposición tub. DN200mm PE-SDR11+arq+valv.+excav+rellenos GAS (27/10/2011)
0 m × 82.36 (87.3 con costes indirectos) = 0.00
Localización, desmontaje programado, y reposición de tubería de gas DN200 mm PE,SDR11 arquetas y valvulería asociada, incluyendo operaciones de localización mediante calas y/o sistemas de microgravimetría con técnico cualificado, programación de corte y rotura con empresa de servicios, gestión y pago de canon y tasas requeridas, demolición, carga y retirada de conducciones, arquetas y elementos asociados, transporte a vertedero autorizado, pago de canon de vertido, reposición de servicio mediante retranqueo, con excavación en zanja de ancho especificado en planos mínimo 0.8m, con base de apoyo de cama de arena de 15 cm, relleno conarena hasta 30 cm sobre clave de tubería, posterior relleno localizado con suelo seleccionado procedente de préstamo tamaño máximo 100 mm, relleno con zahorra artificial hasta sección de pavimento, lámina PVC señalizadora de servicio normalizada, losa de HM20 de protección en pavimentos de 0.15m de espesor con al menos 1.20m de ancho, vainas de tubería en cruzamientos, conexionados de elementos, juntas especiales, p.p. de arquetas normalizadas con tapa de fundición C-400, según detalle definido en planos con base y anclaje de hormigón en caso de valvulerías, arquetas en cambios de dirección, conexiones y puntos de ubicación de valvulería. Unidad totalmente ejecutada.

| Código | Ud | Descripción | Rendimiento | Precio | Importe |
|---|---|---|---|---|---|
| MAO-004B | h | Oficial 1ª instalaciones | 0.15 | 17.53 | 2.63 |
| MAO-007 | h | Peón general | 0.2 | 16.6 | 3.32 |
| MAO-001 | h | Cuadrilla "A" | 0.1 | 42 | 4.20 |
| MAQ-001A | h | Camión grúa- pluma corto | 0.13 | 26.27 | 3.42 |
| MAQ-002A2 | h | Retroexcavadora ruedas hidráulica 71/100 CV | 0.1 | 31.53 | 3.15 |
| MAQ-022 | h | Vibrador hormigón o Regla vibrante | 0.01 | 14.54 | 0.15 |
| MATELECBAN250 | ud | Banda señalización 250 mm PVC | 1 | 0.23 | 0.23 |
| MATARQP1C | ud | Anillo pozo horm. D=100 h=50+junta EPDM | 0.03 | 13.31 | 0.40 |
| MATCON1 | ud | Cono asimétrico D=100 H=60 | 0.03 | 17.04 | 0.51 |
| MATPATE01 | ud | Pate prefabricado de polipropileno D25 mm | 0.03 | 4.53 | 0.14 |
| MAT4MORTM40 | m³ | Mortero de cemento 1/6 M-40 | 0.008 | 36.87 | 0.29 |
| MAT4HORHM15A | m³ | Hormigón HL-150/P/20 a pie obra | 0.2 | 43.66 | 8.73 |
| MAT4HOR-005 | l | Líquido de curado | 0.05 | 2.68 | 0.13 |
| MAT4TAPA0.6R | m² | Tapa o reja cuadrada fundición dúctil 0.6 x0.6 m C-250+cerco | 0.06 | 41.86 | 2.51 |
| MAT10LHD | ud | Ladrillo hueco doble 25x12x9 visto en obra | 0.2 | 0.11 | 0.02 |
| MAT4MORT150 | m³ | Mortero M-150 micropilote | 0.01 | 31.54 | 0.32 |
| MAT4TAPA06C | ud | Cerco + Tapa de registro fundición, de sección circular Ø 60 cm. | 0.01 | 53.95 | 0.54 |
| MAT1SUELO-5 | m³ | Arena silícea | 0.32 | 11.27 | 3.61 |
| MAT1SUELO-1 | m³ | Suelo seleccionado s/ PG3 incl. tte. a obra | 0.25 | 2.01 | 0.50 |
| MATRSGVALV4 | m | P.P. valvulería reposición servicios línea de gas | 0.01 | 467.83 | 4.68 |
| MATTUBPEG200 | m | Tubería de PE100 DN200SDR11 RED GAS+VAINA (material; 16/07/2013) | 1 | 23.87 | 23.87 |
| %PP.HINCA | % | P.P. de Piezas especiales anillos impermeabilizac. hinca | 15 % | 63.35 | 9.50 |
| %CDP.3 | % | Carga, descarga y perdidas 3% | 3.2 % | 72.85 | 2.33 |
| OTRO-GAS1 | m | Tasas corte línea de gas | 1 | 7.17 | 7.17 |
|  |  | Total |  |  | 82.36 |

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

###### A1.1.1.7.10 R.S. MOBILIARIO (LB) (01/01/2004)
Importe: 1300.23

**P5DESMMOB01** ud Desmontaje y reposición mobiliario urbano+cimentación (08/02/2008)
3 ud × 114.46 (121.33 con costes indirectos) = 363.99
Retirada y desmontaje de mobiliario (bancos, papeleras, bolardos, ...) y elementos arquitectónicos urbanos de cualquier dimensión incluida protección, carga y transporte de mobiliario a acopio intermedio para posterior uso o vertedero autorizado si así lo determina la Dirección de Obra, retirada de cimentaciones y anclajes, rellenos de huecos abiertos y sellado de los mismos, así como la posterior carga y transporte para reubicación , formación de cimientos de apoyo, y colocación definitiva. Unidad completa de desmontaje, y posterior montaje.

| Código | Ud | Descripción | Rendimiento | Precio | Importe |
|---|---|---|---|---|---|
| MAO-001 | h | Cuadrilla "A" | 1.5 | 42 | 63.00 |
| MAQ-012 | día | Día alquiler de generador de c.a. | 0.5 | 9.31 | 4.66 |
| MAQ-004A4 | h | Camión basculante 4x4 18 t. | 0.2 | 36.34 | 7.27 |
| MAQ-018 | h | Cortadora hormigón-asfalto. disco diamante+elementos | 0.5 | 6.38 | 3.19 |
| MAQ-002A1 | h | Retroexcavadora ruedas hidráulica 51/70 cv | 0.1 | 29.27 | 2.93 |
| MAQ-001A | h | Camión grúa- pluma corto | 1 | 26.27 | 26.27 |
| MAT4HORHM20A1 | m³ | Hormigón HM-20/B/20/IIa a pie obra | 0.15 | 47.28 | 7.09 |
| OTRO-CANON1 | m³ | Canon vertido+clasif.residuos+RCD (excav o demolic) | 0.02 | 2.69 | 0.05 |
|  |  | Total |  |  | 114.46 |

| Medición | Uds. | Parcial |
|---|---|---|
| RS-LB48 | 1 | 1.00 |
| RS-LB51 | 2 | 2.00 |
| Total |  | 3 |

**P5JARD** Ud Jardinera en Fundición dúctil (25/04/2011)
0 Ud × 348.7 (369.62 con costes indirectos) = 0.00
Ud. Suministro y colocación de jardinera esférica, diámetro 1350 y 500 mm de alto, en fundición con imprimación y acabado oxirón negro forja. El cuerpo principal consta de líneas esféricas, se apoya en el suelo mediante tres bolas de fundición. Gran capacidad para albergar cualquier tipo de planta, incluso aporte de tierra vegetal, plantación de rosa Canina, conexionado a goteo y primer riego, totalmente instalada.

| Código | Ud | Descripción | Rendimiento | Precio | Importe |
|---|---|---|---|---|---|
| MAO-001 | h | Cuadrilla "A" | 0.25 | 42 | 10.50 |
| MAQ-001C | h | Camión grúa 20 Tm. | 0.1 | 35.61 | 3.56 |
| MAT8PL16 | Ud | Rosa canina 0,2-0,4 m en contenedor (material; 26/04/2011) | 1 | 0.73 | 0.73 |
| MATAGUA | m³ | Agua | 0.01 | 0.71 | 0.01 |
| MATJARD | Ud | Jardinera esférica Ø1350x500 mm (material; 28/11/2011) | 1 | 332.01 | 332.01 |
| MATPT10 | Ud | Tutor plantaciones+amarre (material; 25/04/2011) | 1 | 1.85 | 1.85 |
| MATPT110 | kg | Estiercol (material; 24/03/2017) | 1 | 0.04 | 0.04 |
| MAT8PT159 | kg | Abono NPK lenta lib. 3-6 meses (material; 24/03/2017) | 0.002 | 1.78 | 0.00 |
|  |  | Total |  |  | 348.7 |

**P4BANCO1** Ud Banco 1,80 m de madera tronco. (19/10/2010)
0 Ud × 127.25 (134.89 con costes indirectos) = 0.00
Ud de banco rústico de madera escuadrada tratada en autoclave con sales CBK, de 1,80 m de longitud, formado por semi tronco de madera de 0.4 m de diámetro, sujetos a una estructura a base de pletina de acero y soporte de madera, mediante tornillería galvanizada. Incluido el anclaje anclaje con hormigón HM- 20/P/20, herrajes, herramientas y medios auxiliares.

| Código | Ud | Descripción | Rendimiento | Precio | Importe |
|---|---|---|---|---|---|
| MAO-001 | h | Cuadrilla "A" | 0.1 | 42 | 4.20 |
| MAQ-002A1 | h | Retroexcavadora ruedas hidráulica 51/70 cv | 0.1 | 29.27 | 2.93 |
| MAQ-001C | h | Camión grúa 20 Tm. | 0.06 | 35.61 | 2.14 |
| MAT-MUQ0035 | Ud | Banco tronco de madera tratada de 1.8 m, con patas de plet (material; 19/10/2010) | 1 | 112.07 | 112.07 |
| MAT4HORHM20A1 | m³ | Hormigón HM-20/B/20/IIa a pie obra | 0.125 | 47.28 | 5.91 |
|  |  | Total |  |  | 127.25 |

**P4BANCO2** Ud Banco 2.0 m modelo urbano homologado (06/04/2011)
0 Ud × 204.02 (216.26 con costes indirectos) = 0.00
Ud de banco homologado de madera tratada en autoclave con sales CBK y barnizado color natural, de 2.0 m de longitud, modelo Madrid o similar, formado tablones de 2000x245x45, pletina acero galvanizada 50x10 mm, tablon 2000x195x45 y pletina 50x16mm, según detalle de planos, con tornillería galvanizada. Incluido el anclaje anclaje con hormigón HM- 20/P/20, herrajes, herramientas y medios auxiliares. Unidad totalmente terminada

| Código | Ud | Descripción | Rendimiento | Precio | Importe |
|---|---|---|---|---|---|
| MAO-001 | h | Cuadrilla "A" | 0.1 | 42 | 4.20 |
| MAQ-001C | h | Camión grúa 20 Tm. | 0.06 | 35.61 | 2.14 |
| MAQ-002A1 | h | Retroexcavadora ruedas hidráulica 51/70 cv | 0.17 | 29.27 | 4.98 |
| MAT-BANCO2 | Ud | Banco homolog. L=2.0m madera tratada de 2 m, con patas de plet (material; 17/07/2013) | 1 | 186.79 | 186.79 |
| MAT4HORHM20A1 | m³ | Hormigón HM-20/B/20/IIa a pie obra | 0.125 | 47.28 | 5.91 |
|  |  | Total |  |  | 204.02 |

**P85BANCO3** Ud Banco fundición artística 2,06 (06/04/2011)
0 Ud × 337.89 (358.16 con costes indirectos) = 0.00
Suministro y colocación de banco de fundición artística, con piés, asiento, respaldo y brazos del mismo material, acabados con una capa de imprimación más dos capas de oxirón negro forja. Agujero roscado M-10 debajo de cada pié para fijación en el suelo con hormigón, incluido macizo de anclaje, excavación de lso macizos y retirada de material sobrante a vertedero. Unidad totalmente instalada

| Código | Ud | Descripción | Rendimiento | Precio | Importe |
|---|---|---|---|---|---|
| MAO-001 | h | Cuadrilla "A" | 3 | 42 | 126.00 |
| MAQ-001C | h | Camión grúa 20 Tm. | 0.1 | 35.61 | 3.56 |
| MAQ-002A1 | h | Retroexcavadora ruedas hidráulica 51/70 cv | 0.2 | 29.27 | 5.85 |
| MATMU003B | Ud | Banco de fundición artística 2,06 (material; 10/11/2011) | 1 | 196.57 | 196.57 |
| MAT4HORHM20A1 | m³ | Hormigón HM-20/B/20/IIa a pie obra | 0.125 | 47.28 | 5.91 |
|  |  | Total |  |  | 337.89 |

**P4BANCO3** Ud Banco tipo paseo Granito+tablón madera (06/04/2011)
0 Ud × 548.55 (581.46 con costes indirectos) = 0.00
Ud de banco homologado tipo paseo estético compuesto por bloque granítico y tableado de madera. Unidad totalmente colocada

| Código | Ud | Descripción | Rendimiento | Precio | Importe |
|---|---|---|---|---|---|
| MAO-001 | h | Cuadrilla "A" | 0.1 | 42 | 4.20 |
| MAQ-001C | h | Camión grúa 20 Tm. | 0.06 | 35.61 | 2.14 |
| MAQ-002A1 | h | Retroexcavadora ruedas hidráulica 51/70 cv | 0.15 | 29.27 | 4.39 |
| MAT-BANCO3 | Ud | Banco tipo Frexeiro Granito+tablon maderra (material; 17/07/2013) | 1 | 535.46 | 535.46 |
| MAT4HORHM20A1 | m³ | Hormigón HM-20/B/20/IIa a pie obra | 0.05 | 47.28 | 2.36 |
|  |  | Total |  |  | 548.55 |

**P85PAP1** Ud Papelera basc. acer. postes 50 l. (homologada) (17/07/2013)
0 Ud × 167.77 (177.84 con costes indirectos) = 0.00
Suministro y colocación de papelera Circular modelo homologado Concello con plancha de acero. Cubeta basculante en plancha de acero con agujeros triangulares. Apoyada en estructura de tubo de 40mm de diámetro con base de anclaje y pletinas rectangulares con agujeros de 12mm de diámetro para su fijación en el suelo. Zincado electrolítico por inmersión, aplicando una posterior imprimación y esmalte en poliéster al horno. Color gris. Anclaje al suelo mediante cuatro pernos de expansión de M8. Incorpora un sistema de bloqueo de seguridad sin llave, que mejora y facilita su vaciado. Incluye limpieza, medida la unidad colocada en obra.

| Código | Ud | Descripción | Rendimiento | Precio | Importe |
|---|---|---|---|---|---|
| MAO-001 | h | Cuadrilla "A" | 0.5 | 42 | 21.00 |
| MAQ-001C | h | Camión grúa 20 Tm. | 0.1 | 35.61 | 3.56 |
| MAT8PAP1 | Ud | Papelera basculante con rej. acer. postes 50 l. (material; 17/07/2013) | 1 | 143.21 | 143.21 |
|  |  | Total |  |  | 167.77 |

**P85PAP2** Ud Papelera basc. plástica.50 l. farola (homologada) (17/07/2013)
0 Ud × 51.88 (54.99 con costes indirectos) = 0.00
Suministro y colocación de papelera Circular modelo homologado plástica de 84 cm de altura y 35 cm de ancho, de 50 l de capacidad, adosada a una farola, medida la unidad colocada en obra.

| Código | Ud | Descripción | Rendimiento | Precio | Importe |
|---|---|---|---|---|---|
| MAO-001 | h | Cuadrilla "A" | 0.35 | 42 | 14.70 |
| MAQ-001C | h | Camión grúa 20 Tm. | 0.1 | 35.61 | 3.56 |
| MAT8PAP3 | Ud | Papelera basculante con rej. plastica. postes 50 l. (material; 17/07/2013) | 1 | 33.62 | 33.62 |
|  |  | Total |  |  | 51.88 |

**P41BARAND07** m Barandilla en acero inox. accesibilidad S/D 8/2003 (26/06/2009)
0 m × 201.12 (213.19 con costes indirectos) = 0.00
Barandilla construida en acero inoxidable, cumpliendo normas de accesibilidad incluido pasamanos, soportes verticales tubulares, elementos de anclaje, y resto de medios materiales. Unidad totalmente terminada

| Código | Ud | Descripción | Rendimiento | Precio | Importe |
|---|---|---|---|---|---|
| MAO-001 | h | Cuadrilla "A" | 0.25 | 42 | 10.50 |
| MAQ-019 | h | Equipo soldadura | 0.02 | 2.99 | 0.06 |
| MAQ-001B | h | Camión grúa 15 tn | 0.02 | 30 | 0.60 |
| MAQ-012 | día | Día alquiler de generador de c.a. | 0.02 | 9.31 | 0.19 |
| MAT4TBAR-6 | m | Barandilla 1.1m. de altura en acero inox. accesibilidad (material; 25/11/2011) | 1 | 187.9 | 187.90 |
| MAT4ANCLAJE2 | Ud | Elementos de anclaje barandilla (material; 26/06/2009) | 0.5 | 3.73 | 1.87 |
|  |  | Total |  |  | 201.12 |

**P41BARAND06** m Barandilla estética reforzada S275JR tipo sol (26/06/2009)
0 m × 70.62 (74.86 con costes indirectos) = 0.00
Barandilla estética con estructura reforzada tipo sol conformado por perfiles de acero S-275 JR, placas y elementos de anclaje , acabado en pintura negra antióxido y con instalación mediante anclaje en hormigón. Totalmente colocada.

| Código | Ud | Descripción | Rendimiento | Precio | Importe |
|---|---|---|---|---|---|
| MAO-001 | h | Cuadrilla "A" | 0.25 | 42 | 10.50 |
| MAQ-019 | h | Equipo soldadura | 0.02 | 2.99 | 0.06 |
| MAQ-001B | h | Camión grúa 15 tn | 0.02 | 30 | 0.60 |
| MAQ-012 | día | Día alquiler de generador de c.a. | 0.02 | 9.31 | 0.19 |
| MAT4HORHM20A1 | m³ | Hormigón HM-20/B/20/IIa a pie obra | 0.25 | 47.28 | 11.82 |
| MATTBAR-5 | m | Barandilla 1,1 m. de altura en hierro estructura reforzada (material; 24/11/2011) | 1 | 45.58 | 45.58 |
| MAT4ANCLAJE2 | Ud | Elementos de anclaje barandilla | 0.5 | 3.73 | 1.87 |
|  |  | Total |  |  | 70.62 |

**P5CERRAM0D2** m Desmontaje de cerramiento y/o barandilla de madera+ reutilz. (08/02/2008)
0 m × 6.84 (7.25 con costes indirectos) = 0.00
Retirada y desmontaje de cerramiento y/o barandilla de madera existente de cualquier dimensión para posterior reutilización , incluido carga y transporte a acopio para posterior uso o vertedero autorizado, retirada de cimentaciones, y anclajes, rellenos de huecos abiertos y sellado de los mismos.

| Código | Ud | Descripción | Rendimiento | Precio | Importe |
|---|---|---|---|---|---|
| MAO-001 | h | Cuadrilla "A" | 0.12 | 42 | 5.04 |
| MAQ-012 | día | Día alquiler de generador de c.a. | 0.1 | 9.31 | 0.93 |
| MAQ-004A4 | h | Camión basculante 4x4 18 t. | 0.005 | 36.34 | 0.18 |
| MAQ-018 | h | Cortadora hormigón-asfalto. disco diamante+elementos | 0.1 | 6.38 | 0.64 |
| OTRO-CANON1 | m³ | Canon vertido+clasif.residuos+RCD (excav o demolic) | 0.02 | 2.69 | 0.05 |
|  |  | Total |  |  | 6.84 |

**P-105AMBCER02** m Barandilla madera reutiliz.+p.p. cimiento, ancl, partes perdida (10/11/2010)
0 m × 17.56 (18.61 con costes indirectos) = 0.00
Colocación de barandilla de madera previamente desmontada con reutilización de materiales, incluiso aporte de partes perdidas de madera de pino tratada con acabado natural, anclajes, y apoyos incluida excavación y cimiento de hormigón HM- 20/P/20, herrajes y puntas herramientas y medios auxiliares. Unidad totalmente instalada

| Código | Ud | Descripción | Rendimiento | Precio | Importe |
|---|---|---|---|---|---|
| MAO-001 | h | Cuadrilla "A" | 0.1 | 42 | 4.20 |
| MAQ-002A1 | h | Retroexcavadora ruedas hidráulica 51/70 cv | 0.1 | 29.27 | 2.93 |
| MAQ-001A | h | Camión grúa- pluma corto | 0.05 | 26.27 | 1.31 |
| MAT4ACER-03 | kg | Puntas acero inox (pie de obra) | 0.2 | 1.1 | 0.22 |
| MAT4HORHM20A2 | m³ | Hormigón HM-20/B/40/IIa a pie obra | 0.1 | 46.26 | 4.63 |
| MAT8TALANQ | m³ | Rollizos de madera (material; 10/11/2010) | 0.015 | 284.96 | 4.27 |
|  |  | Total |  |  | 17.56 |

**P-105AMBCER01** m Modulo barandilla rollizo madera tratada de pino de 2 m. (10/11/2010)
0 m × 32.17 (34.1 con costes indirectos) = 0.00
m. de módulo de 2 m de longitud de barandilla para cerramiento o defensa de rollizos de madera de pino tratada, con acabado natural, constituido por dos postes verticales de 1,5 m de longitud y 8/10 cm de diámetro, dos horizontales de 2 m de longitud y dos en diagonal de 2,5 m de longitud, todos ellos del mismo diámetro, incluida excavación y anclaje con hormigón HM- 20/P/20, herrajes y puntas, terminada según planos, herramientas y medios auxiliares.

| Código | Ud | Descripción | Rendimiento | Precio | Importe |
|---|---|---|---|---|---|
| MAO-001 | h | Cuadrilla "A" | 0.15 | 42 | 6.30 |
| MAQ-002A1 | h | Retroexcavadora ruedas hidráulica 51/70 cv | 0.05 | 29.27 | 1.46 |
| MAQ-001A | h | Camión grúa- pluma corto | 0.05 | 26.27 | 1.31 |
| MAT4ACER-03 | kg | Puntas acero inox (pie de obra) | 0.2 | 1.1 | 0.22 |
| MAT4HORHM20A2 | m³ | Hormigón HM-20/B/40/IIa a pie obra | 0.125 | 46.26 | 5.78 |
| MAT8TALANQ | m³ | Rollizos de madera | 0.06 | 284.96 | 17.10 |
|  |  | Total |  |  | 32.17 |

**P41BARAND03** m Barandilla madera normalizada montantes verticales (13/04/2009)
0 m × 37.06 (39.28 con costes indirectos) = 0.00
Barandilla de madera normalizada de altura 1.10 m con pasamanos de 135x66mm GL24h y pilastras-montantes verticales de 70x50 mm de 1700mm cada 12 cm, con tratamiento en profundidad en autoclave con sales hidrosolubles para intemperie según norma UNE 56- 416/88 (Sistema Bethell /Célula llena), tratamiento superficial de todos los elementos mediante lasur a poro abierto con acción fungicida, insecticida e hidrófuga, mano de fondo y acabado barnizado en color castaño. Herrajes de apoyo y de unión en acero S235 JR galvanizado en caliente y tornillería cincada. Unidad totalmente terminada, aplomada y tratada.

| Código | Ud | Descripción | Rendimiento | Precio | Importe |
|---|---|---|---|---|---|
| MAO-002 | h | Encargado general | 0.005 | 20.46 | 0.10 |
| MAO-001 | h | Cuadrilla "A" | 0.3 | 42 | 12.60 |
| MAQ-001A | h | Camión grúa- pluma corto | 0.003 | 26.27 | 0.08 |
| MAT-MADBARAND | m³ | Madera pino barandilla tratada (material; 09/11/2010) | 0.048 | 392.25 | 18.83 |
| MAT-ACER-04 | Ud | Material aux.+Tornas + Puntas acero inox en tarima (material; 09/11/2010) | 1 | 1.99 | 1.99 |
| MAT-BARNIZ | kg | Disolvente barniz poliuretano-tratam ext. (material; 13/04/2009) | 0.2 | 1.91 | 0.38 |
| MAT-ESMALTE | l | Esmalte poliuretano trat. ext. (material; 13/04/2009) | 0.3 | 10.27 | 3.08 |
|  |  | Total |  |  | 37.06 |

**P-105AMBCART2** Ud Cartel tipo-2 Flecha Indicativa (11/01/2010)
0 Ud × 123.62 (131.04 con costes indirectos) = 0.00
Señal Flecha Indicadora de dimensiones 1,1x0,2 m única o múltiple. Realizado en madera Pino-Norte con tratamiento especial para la intemperie a base de sales inyectadas en auto-clave (nivel 4), y terminación en lasur. Tornillería galvanizada en caliente, embutida y protegida con tapón de seguridad Jolas, i/construcción, suministro de materiales y colocación totalmente acabado.

| Código | Ud | Descripción | Rendimiento | Precio | Importe |
|---|---|---|---|---|---|
| MAO-001 | h | Cuadrilla "A" | 1.5 | 42 | 63.00 |
| MAQ-001C | h | Camión grúa 20 Tm. | 0.1 | 35.61 | 3.56 |
| MAQ-002A1 | h | Retroexcavadora ruedas hidráulica 51/70 cv | 0.2 | 29.27 | 5.85 |
| MAT4HORHM20A2 | m³ | Hormigón HM-20/B/40/IIa a pie obra | 0.125 | 46.26 | 5.78 |
| MAT8MUQ-002 | Ud | Flecha indicativa (material; 11/01/2010) | 1 | 45.43 | 45.43 |
|  |  | Total |  |  | 123.62 |

**P-105AMBCART1** Ud Cartel tipo-1 Tejadillo (01/03/2006)
0 Ud × 1278.31 (1355.01 con costes indirectos) = 0.00
Ud de suministro e instalación de soporte de cartel temático de dimensiones 240x87x235 cm realizado en madera Pino-Norte con tratamiento especial para la intemperie a base de sales inyectadas en auto-clave (nivel 4), y terminación en lasur con tejadillo a dos aguas, incluyendo diseño, maquetación y edición de cartel temático impreso a todo color con tintas vinílicas sobre lámina plástica adhesivada sobre bandeja de aluminio termolacado de 2 mm de espesor incluido marco y metacrilato de protección de 4 mm. con estructura de hierro para embutir los postes de madera en su anclaje al terreno, incluye transporte, montaje y obras de recibido.

| Código | Ud | Descripción | Rendimiento | Precio | Importe |
|---|---|---|---|---|---|
| MAO-001 | h | Cuadrilla "A" | 0.1 | 42 | 4.20 |
| MAQ-002A1 | h | Retroexcavadora ruedas hidráulica 51/70 cv | 0.2 | 29.27 | 5.85 |
| MAQ-001A | h | Camión grúa- pluma corto | 0.1 | 26.27 | 2.63 |
| MAT8MUQ01 | Ud | Soporte tejadillo a dos agua mad. tanaliz. (material; 13/06/2006) | 1 | 658.81 | 658.81 |
| MAT8MUQ02 | Ud | Cartel temático a todo color tint. vinílIcas (material; 01/03/2006) | 1 | 595.25 | 595.25 |
| MAT4HORHM20A2 | m³ | Hormigón HM-20/B/40/IIa a pie obra | 0.25 | 46.26 | 11.57 |
|  |  | Total |  |  | 1278.31 |

**P-105AMBCART3** Ud Cartel tipo-3 Hito (07/03/2011)
0 Ud × 122.15 (129.48 con costes indirectos) = 0.00
Suministro e instalación de hito indicativo de distancia de 100mm de diámetro y 1,60m de altura desde cota del terreno realizado en madera Pino-Norte con tratamiento especial para la intemperie a base de sales inyectadas en auto-clave (nivel 4), y terminación en lasur, con dado de hormigón 0,30 x 0,30 m de HM-20 para embutir los postes de madera en su anclaje al terreno, incluye transporte, montaje y obras de recibido y cimentación con HM-20. Unidad totalmente terminada.

| Código | Ud | Descripción | Rendimiento | Precio | Importe |
|---|---|---|---|---|---|
| MAO-001 | h | Cuadrilla "A" | 1.5 | 42 | 63.00 |
| MAQ-001C | h | Camión grúa 20 Tm. | 0.1 | 35.61 | 3.56 |
| MAQ-002A1 | h | Retroexcavadora ruedas hidráulica 51/70 cv | 0.2 | 29.27 | 5.85 |
| MAT4HORHM20A2 | m³ | Hormigón HM-20/B/40/IIa a pie obra | 0.125 | 46.26 | 5.78 |
| MAT8MUQ-001 | Ud | Cartel tipo3-hito mojón (material; 07/03/2011) | 1 | 43.96 | 43.96 |
|  |  | Total |  |  | 122.15 |

**P-105AMBCART4** Ud Cartel tipo-4 Señal indicadora (11/01/2010)
0 Ud × 63.89 (67.72 con costes indirectos) = 0.00
Ud. señal Indicadora realizado en madera Pino-Norte con tratamiento especial para la intemperie a base de sales inyectadas en auto-clave (nivel 4), y terminación en lasur. Tornillería galvanizada en caliente, embutida y protegida con tapón de seguridad Jolas, i/construcción, suministro de materiales, cimentación y colocación totalmente acabado.

| Código | Ud | Descripción | Rendimiento | Precio | Importe |
|---|---|---|---|---|---|
| MAO-001 | h | Cuadrilla "A" | 0.1 | 42 | 4.20 |
| MAQ-002A1 | h | Retroexcavadora ruedas hidráulica 51/70 cv | 0.2 | 29.27 | 5.85 |
| MAQ-001A | h | Camión grúa- pluma corto | 0.1 | 26.27 | 2.63 |
| MAT8MUQ03 | Ud | Flecha indicativa (material; 11/01/2010) | 1 | 45.43 | 45.43 |
| MAT4HORHM20A2 | m³ | Hormigón HM-20/B/40/IIa a pie obra | 0.125 | 46.26 | 5.78 |
|  |  | Total |  |  | 63.89 |

**P-105AMBCART5** Ud Cartel tipo-5 Mesa Mirador (20/01/2011)
0 Ud × 714.14 (756.99 con costes indirectos) = 0.00
Suministro e instalación de soporte de cartel temático de madera tipo mesa mirador de 130 x80 cm realizado en madera Pino-Norte con tratamiento especial para la intemperie a base de sales inyectadas en auto-clave (nivel 4), y terminación en lasur, incluyendo diseño, maquetación y edición de cartel temático impreso a todo color con tintas vinílicas sobre lámina plástica adhesivada sobre bandeja de aluminio termolacado de 2 mm de espesor incluido marco y metacrilato de protección de 4 mm. con estructura de hierro para embutir los postes de madera en su anclaje al terreno, incluye transporte, montaje y obras de recibido.

| Código | Ud | Descripción | Rendimiento | Precio | Importe |
|---|---|---|---|---|---|
| MAO-001 | h | Cuadrilla "A" | 1.5 | 42 | 63.00 |
| MAQ-001C | h | Camión grúa 20 Tm. | 0.1 | 35.61 | 3.56 |
| MAQ-002A1 | h | Retroexcavadora ruedas hidráulica 51/70 cv | 0.2 | 29.27 | 5.85 |
| MAT8MUQ-005B | Ud | Cartel temático a todo color tintas vinílIcas para mesa mirador (material; 07/03/2011) | 1 | 278.44 | 278.44 |
| MAT8MUQ-004 | Ud | Soporte mesa mirador 120 x 70 (material; 20/01/2011) | 1 | 351.72 | 351.72 |
| MAT4HORHM20A2 | m³ | Hormigón HM-20/B/40/IIa a pie obra | 0.25 | 46.26 | 11.57 |
|  |  | Total |  |  | 714.14 |

**P-105AMBCA01** Ud Caja anidadera de madera (22/01/2010)
0 Ud × 21.03 (22.29 con costes indirectos) = 0.00
Colocación de caja nido de madera con la ayuda de escalera manual. La caja nido son del tipo buzón realizada en madera de 1 cm de grosor. El frontal de la caja es abatible para facilitar su limpieza al finalizar la época de cría. las maderas están unidas entre sí mediante tornillos dándole una mayor solidez. La base lleva 4 agujeros de drenaje y la tabla trasera otros 2 para poder colgarla o clavarla con facilidad. Diámetro del agujero de entrada de 26 mm. Especies que los ocupan: páridos, chochín, colirrojos, trepador azul, papamoscas cerrojillos, gorrión molinero y demás especies de pájaros de su tamaño y envergadura. Incluida colocación de las caja nido.

| Código | Ud | Descripción | Rendimiento | Precio | Importe |
|---|---|---|---|---|---|
| MAO-006 | h | Peón especialista | 0.6 | 16.72 | 10.03 |
| MAT8MACJ-001 | Ud | Caja anidadera de madera (material; 22/01/2010) | 1 | 11 | 11.00 |
|  |  | Total |  |  | 21.03 |

**P-105AMBMIR01** Ud Mirador de 4x3 en base de cimiento de hormigón armado (01/01/2004)
0 Ud × 4330.73 (4590.57 con costes indirectos) = 0.00
Mirador de dimensiones 4.0m de ancho y 3.0m de largo, con acceso plataforma de 1.35m, con solado madera tratada rectangular sobre losa de cimentación de 4.0x3.0x0.3 HA-25 y mallazos #12/15 a ambas caras, mejora del terreno mediante la aportación de suelo seleccionado de 20 cm de espesor, incluso barandilla normalizada de 1.1m de altura compuesto por listones de 0.075 x 0.15m, todos anclados mediante tornillería de alta resistencia de acero inoxidable AIS 316, placas de anclaje y elementos auxiliares. Incluida excavación de cimentación y posteriores rellenos localizados. Unidad totalmente terminada.

| Código | Ud | Descripción | Rendimiento | Precio | Importe |
|---|---|---|---|---|---|
| MAO-001 | h | Cuadrilla "A" | 24 | 42 | 1008.00 |
| MAQ-002A1 | h | Retroexcavadora ruedas hidráulica 51/70 cv | 5 | 29.27 | 146.35 |
| MAQ-001B | h | Camión grúa 15 tn | 12 | 30 | 360.00 |
| MAT4HORHM20A2 | m³ | Hormigón HM-20/B/40/IIa a pie obra | 2.5 | 46.26 | 115.65 |
| MAT4ACER-01 | kg | Acero B-500s | 75 | 1.15 | 86.25 |
| MAT4MGQ0067 | Kg | Puntas de acero 17x70 (material; 01/01/2004) | 8 | 0.6 | 4.80 |
| MAT6C03FUSTA | m³ | Madera de pino de flandes tratada (material; 25/01/2010) | 4.2 | 619.16 | 2600.47 |
| MAT1SUELO-1 | m³ | Suelo seleccionado s/ PG3 incl. tte. a obra | 2.2 | 2.01 | 4.42 |
| MAT4ENCOF-1 | m² | Tablero encofrar 22 mm. 4 p. | 3.6 | 1.33 | 4.79 |
|  |  | Total |  |  | 4330.73 |

**P-105AMBPAP2** Ud Papelera rústica de tablillas de 60 cm con dos pies de mad. (11/01/2010)
0 Ud × 183.9 (194.93 con costes indirectos) = 0.00
Ud de papelera rústica forma circular, de diámetro 0,46 m, estructura interior metálica (cubeta de acero galvanizada) y exterior con 24 listones de madera tratada con protector fungicida, insecticida e hidrófugo. La papelera tendrá una capacidad de 60 L, una altura total desde el suelo de 0,70 m. y con base de anclaje para su fijación en el suelo mediante 3 pernos de expansión M.8. La cimentación se realizará mediante zapata aislada con hormigón HM-20., incluido montaje, anclaje con hormigón, herrajes y tornillería galvanizada, herramientas y medios auxiliares.

| Código | Ud | Descripción | Rendimiento | Precio | Importe |
|---|---|---|---|---|---|
| MAO-001 | h | Cuadrilla "A" | 0.02 | 42 | 0.84 |
| MAQ-002A1 | h | Retroexcavadora ruedas hidráulica 51/70 cv | 0.02 | 29.27 | 0.59 |
| MAQ-001A | h | Camión grúa- pluma corto | 0.1 | 26.27 | 2.63 |
| MAT4HORHM20A2 | m³ | Hormigón HM-20/B/40/IIa a pie obra | 0.068 | 46.26 | 3.15 |
| MAT8PAP2 | Ud | Papelera 50 l de tablillas mad. trat. autoclave sales CBK co (material; 11/01/2010) | 1 | 176.69 | 176.69 |
|  |  | Total |  |  | 183.9 |

**P-105AMBBANC1** Ud Banco 1,80 m de madera tronco. (19/10/2010)
0 Ud × 210.07 (222.67 con costes indirectos) = 0.00
Banco rústico de madera escuadrada tratada en autoclave con sales CBK, de 1,80 m de longitud, formado por semi tronco de madera de 0.4 m de diámetro, sujetos a una estructura a base de pletina de acero y soporte de madera, mediante tornillería galvanizada. Incluido el anclaje anclaje con hormigón HM- 20/P/20, herrajes, herramientas y medios auxiliares.

| Código | Ud | Descripción | Rendimiento | Precio | Importe |
|---|---|---|---|---|---|
| MAO-001 | h | Cuadrilla "A" | 1.5 | 42 | 63.00 |
| MAQ-001C | h | Camión grúa 20 Tm. | 0.1 | 35.61 | 3.56 |
| MAQ-002A1 | h | Retroexcavadora ruedas hidráulica 51/70 cv | 0.2 | 29.27 | 5.85 |
| MAT4HORHM20A2 | m³ | Hormigón HM-20/B/40/IIa a pie obra | 0.125 | 46.26 | 5.78 |
| MAT8MU-002A | Ud | Banco tronco de madera tratada de 1.8 m, con patas de pletinas (material; 19/10/2010) | 1 | 131.88 | 131.88 |
|  |  | Total |  |  | 210.07 |

**P-101AMB-MP07** ud Protección de árboles y arbustos (23/03/2017)
24 ud × 36.8 (39.01 con costes indirectos) = 936.24
Instalación y protección individualizada de ejemplares arbóreos a base de entablados de madera de 2 m o tubería de PVC. de altura cosido con alambre de atar cada 20 cm, incluido herramientas, medios auxiliares, desmantelamiento y retirada tras la finalización de la obra.

| Código | Ud | Descripción | Rendimiento | Precio | Importe |
|---|---|---|---|---|---|
| MAO-007 | h | Peón general | 0.8 | 16.6 | 13.28 |
| MATJALON01 | ud | Jalón madera (material; 23/03/2017) | 6 | 3.92 | 23.52 |
|  |  | Total |  |  | 36.8 |

Claves: densidad, polietileno, suministro, unidireccional, hinca, suelo, vertedero, cinta, color, madero

| Medición | Uds. | Largo | Parcial |
|---|---|---|---|
| RS-LB51 | 1 | 20 | 20.00 |
| PK0+585 | 4 |  | 4.00 |
| Total |  |  | 24 |

#### A1.1.2. RAMAL PUENTE ROMANO (31/01/2000)
Importe: 2068515.89

##### A1.1.2.1 TRABAJOS PREVIOS Y MOVIMIENTO DE TIERRAS (PR) (01/01/2004)
Importe: 600187.49

**P1MT06A** m³ Demolición muro o losa hormigón armado+tte+canon
0 m³ × 46.51 (49.3 con costes indirectos) = 0.00

**P1MT06B** m³ Demolición muro en masa o mamposteria+tte+canon
0 m³ × 28.51 (30.22 con costes indirectos) = 0.00

**P1MT06C** m² Demolición pavimento hormigón o acerado 40 cm espesor+tte+canon
0 m² × 6.28 (6.66 con costes indirectos) = 0.00

**P1MT06D** m³ Demolición pavimento de mezcla bituminosa+tte+canon
0 m³ × 14.07 (14.91 con costes indirectos) = 0.00

**P-102AMB-PL01** m² Preparación del terreno y laboreo mecánico
0 m² × 0.18 (0.19 con costes indirectos) = 0.00

**P1MT02A** m² Excavación de tierra vegetal de 35 cm
44653 m² × 0.26 (0.28 con costes indirectos) = 12502.84

| Medición | Uds. | Largo | Parcial |
|---|---|---|---|
| s/ med | 1 | 44653 | 44653.00 |
| Total |  |  | 44653 |

**P1MT02B** m² Extendido de tierra vegetal procedente excav/acopio 35 cm
44653 m² × 0.27 (0.29 con costes indirectos) = 12949.37

| Medición | Uds. | Largo | Parcial |
|---|---|---|---|
| s/ med | 1 | 44653 | 44653.00 |
| Total |  |  | 44653 |

**P-102AMB-PL03** m² Desbroce manual y selectivo del terreno
0 m² × 5.42 (5.75 con costes indirectos) = 0.00

**P1MT01A** m² Desbroce y limpieza con med mec.(baja densidad arbórea)
18135 m² × 0.19 (0.2 con costes indirectos) = 3627.00

| Medición | Uds. | Largo | Parcial |
|---|---|---|---|
| s/ med | 1 | 18135 | 18135.00 |
| Total |  |  | 18135 |

**P1MT01B** m² Desbroce y limpieza con med mec.(alta densidad arbórea)
26517 m² × 3.88 (4.11 con costes indirectos) = 108984.87

| Medición | Uds. | Largo | Parcial |
|---|---|---|---|
| s/ med aux | 1 | 26517 | 26517.00 |
| Total |  |  | 26517 |

**P1MT03A1** m³ Excavación localizadas roca+agotam+Tte vertedero
0 m³ × 12.01 (12.73 con costes indirectos) = 0.00

**P1MT03B1** m³ Excavación localizadas medio-duro+agotam+Tte vertedero
27704.25 m³ × 3.86 (4.09 con costes indirectos) = 113310.38

| Medición | Uds. | Largo | Ancho | Alto | Parcial |
|---|---|---|---|---|---|
| s/ med | 1 | 26263 |  |  | 26263.00 |
| Sobrexcav. pozos hincas |  |  |  |  |  |
| Hinca nº2 | 1 | 20 | 5 | 6.19 | 619.00 |
|  | 1 | 5 | 5 | 5.44 | 136.00 |
| Hincanº3 | 1 | 20 | 5 | 5.44 | 544.00 |
|  | 1 | 5 | 5 | 5.69 | 142.25 |
| Total |  |  |  |  | 27704.25 |

**P1MT03B2** m³ sobrecoste excav. localizadas bajo servicios
848 m³ × 0.98 (1.04 con costes indirectos) = 881.92

| Medición | Uds. | Largo | Parcial |
|---|---|---|---|
| s/ med | 1 | 848 | 848.00 |
| Total |  |  | 848 |

**P1MT03C1** m³ Excavación loc. blando/medio+agotam+recintos tablest/apan EBAR
0 m³ × 11.54 (12.23 con costes indirectos) = 0.00

**P1MT03G1** m³ Excavación de desmontes suelos + Tte a terraplén o vertedero
0 m³ × 4.05 (4.29 con costes indirectos) = 0.00

**P1MT03H** m³ Excavación de escollera existente+acopio+post. colocacion
0 m³ × 16.46 (17.45 con costes indirectos) = 0.00

**P1MT03I** m² Entibación zanjas y pozos blindada o monocodal
12222 m² × 9.46 (10.03 con costes indirectos) = 122586.66

| Medición | Uds. | Largo | Parcial |
|---|---|---|---|
| s/ med** | 1 | 12222 | 12222.00 |
| Total |  |  | 12222 |

**P1MT03J** m² Entibación zanjas y pozos con tablestacado
2343 m² × 17.94 (19.02 con costes indirectos) = 44563.86

| Medición | Uds. | Largo | Parcial |
|---|---|---|---|
| s/ med hincas | 1 | 2343 | 2343.00 |
| Perímetro 50m x Alt. excav x2 |  |  |  |
| en pozo salida y entrada de hincas |  |  |  |
| s/ calc |  |  |  |
| Total |  |  | 2343 |

**P1MT15-150A** m² Muro pantalla secante pilote mortero M150 DN 150
0 m² × 120.16 (127.37 con costes indirectos) = 0.00

**P1MT15-150B** m Micropilote DN 150 HA-30 Vaina 125/6 p.p. puntales+viga riostra
0 m × 84.58 (89.65 con costes indirectos) = 0.00

**P1MT09** m² Tablestacado recuperable o perdido cualquier profundidad
0 m² × 79.23 (83.98 con costes indirectos) = 0.00

**P1MT04G** m³ Rellenos localizado con encachado roca mejora terreno
674 m³ × 4.62 (4.9 con costes indirectos) = 3302.60

| Medición | Uds. | Largo | Parcial |
|---|---|---|---|
| s/ med | 1 | 674 | 674.00 |
| Total |  |  | 674 |

**P1MT04F** m³ Construcción cama de arena en tuberías
1783 m³ × 13.33 (14.13 con costes indirectos) = 25193.79

| Medición | Uds. | Largo | Parcial |
|---|---|---|---|
| s/ med | 1 | 1783 | 1783.00 |
| Total |  |  | 1783 |

**P1MT04F2** m³ Relleno con arena
0 m³ × 13.33 (14.13 con costes indirectos) = 0.00

**P1MT04A** m³ Rellenos localizado con suelos proc. préstamo selec. 33 mm 95%PN
4795 m³ × 5.06 (5.36 con costes indirectos) = 25701.20

| Medición | Uds. | Largo | Parcial |
|---|---|---|---|
| s/ med | 1 | 4795 | 4795.00 |
| Total |  |  | 4795 |

**P1MT04B** m³ Rellenos localizado con suelos proc. excav 150 mm 95%PN
6601.85 m³ × 2.99 (3.17 con costes indirectos) = 20927.86

| Medición | Uds. | Largo | Ancho | Alto | Parcial |
|---|---|---|---|---|---|
| s/ med | 0.3 | 17202 |  |  | 5160.60 |
| s/ geotec |  |  |  |  |  |
| Pozos de ataque |  |  |  |  |  |
| Hinca nº2 | 1 | 20 | 5 | 6.19 | 619.00 |
|  | 1 | 5 | 5 | 5.44 | 136.00 |
| Hincanº3 | 1 | 20 | 5 | 5.44 | 544.00 |
|  | 1 | 5 | 5 | 5.69 | 142.25 |
| Total |  |  |  |  | 6601.85 |

**P1MT04C** m³ Rellenos localizado con suelos proc. préstamo 150 mm 95%PN
12041.4 m³ × 4.29 (4.55 con costes indirectos) = 54788.37

| Medición | Uds. | Largo | Parcial |
|---|---|---|---|
| s/ med | 0.7 | 17202 | 12041.40 |
| s/ informe geotec |  |  |  |
| se estima 30% reutilizable |  |  |  |
| Total |  |  | 12041.4 |

**P1MT04E** m³ Rellenos localizado con garbancillo 5/15
0 m³ × 9.66 (10.24 con costes indirectos) = 0.00

**P1MT04D** m³ Rellenos localizado con material filtrante 40/80 95%PN
0 m³ × 11.03 (11.69 con costes indirectos) = 0.00

**P1MT05A** m³ Formación de terraplén suelo adecuado préstamo 95% PN
0 m³ × 3.59 (3.81 con costes indirectos) = 0.00

**P1MT05C** m³ Formación de terraplén procedente de excavación 95% PN
0 m³ × 1.54 (1.63 con costes indirectos) = 0.00

**P1MT05B** m³ Formación de terraplén procedente de préstamos suelo selec.95%PN
0 m³ × 4.3 (4.56 con costes indirectos) = 0.00

**P4HG-002F** m³ Hormigón HNE-150 y/o ciclópeo cruces arroyo
45 m³ × 31.13 (33 con costes indirectos) = 1485.00

| Medición | Uds. | Largo | Parcial |
|---|---|---|---|
| s/ med | 1 | 45 | 45.00 |
| Total |  |  | 45 |

**P4HG-002B** m³ Hormigón HM-20/B/20/IIa Elementos horizontales y verticales
0 m³ × 55.85 (59.2 con costes indirectos) = 0.00

**P4HG-002C** m³ Hormigón HM-20/B/20/III y IV-Qb SR horizontales y verticales
762 m³ × 57.65 (61.11 con costes indirectos) = 46565.82

| Medición | Uds. | Largo | Parcial |
|---|---|---|---|
| s/ med | 1 | 762 | 762.00 |
| Refuerzo pavimentos 30 cm |  |  |  |
| Rellenos en curces de servicios para refuerzos |  |  |  |
| Total |  |  | 762 |

**P1MT08ESC150** m³ Escollera 150 Kg careada
1.5 m³ × 14.57 (15.44 con costes indirectos) = 23.16

| Medición | Uds. | Largo | Ancho | Alto | Parcial |
|---|---|---|---|---|---|
| Varios s/ nec obra cruce cauces ** | 1 | 5 | 1 | 0.3 | 1.50 |
| Total |  |  |  |  | 1.5 |

**P1MT08ESC150H** m³ Escollera 150 Kg hormigonada con HM20
0 m³ × 23.3 (24.7 con costes indirectos) = 0.00

**P1MT08ESC300** m³ Escollera 300 kg careada
110 m³ × 20.41 (21.63 con costes indirectos) = 2379.30

| Medición | Uds. | Largo | Parcial |
|---|---|---|---|
| s/ med** | 1 | 110 | 110.00 |
| Total |  |  | 110 |

**P1MT08ESC300H** m³ Escollera 300 Kg hormigonada con HM20
0 m³ × 30.23 (32.04 con costes indirectos) = 0.00

**P1MT08ESC500** m³ Escollera 500 kg careada
0 m³ × 25.66 (27.2 con costes indirectos) = 0.00

**P1MT08ESC500H** m³ Escollera 500 Kg hormigonada con HM20
0 m³ × 34.01 (36.05 con costes indirectos) = 0.00

**P1MT08GTX-002** m² Geotextil Geotesant-295gr/m2
231 m² × 1.69 (1.79 con costes indirectos) = 413.49

| Medición | Uds. | Largo | Ancho | Parcial |
|---|---|---|---|---|
| Escollera e=0.5m | 1.05 | 110 | 2 | 231.00 |
| Superficie= escollera x2 |  |  |  |  |
| Total |  |  |  | 231 |

**P1MT08BASEZA1** m³ Zahorra artificial
0 m³ × 10.9 (11.55 con costes indirectos) = 0.00

**P1MT08BASEZA2** m² Escarificado camino +30%Zahorra artificial
0 m² × 1.86 (1.97 con costes indirectos) = 0.00

##### A1.1.2.2 TUBERÍAS (PR) (24/10/2011)
Importe: 841906.59

**P5BANDA250** m Banda de señalización Ancho: 250 mm PVC
3466.37 m × 0.27 (0.29 con costes indirectos) = 1005.25

| Medición | Uds. | Largo | Parcial |
|---|---|---|---|
| s/ med | 1 | 3678 | 3678.00 |
|  | -1 | 211.63 | -211.63 |
| Total |  |  | 3466.37 |

**TUB.FD.100AS** m Tubería de FD DN100 saneam. FA40+pp piezas+J.Flex+(PUXi+ZnAl)
0 m × 28.16 (29.85 con costes indirectos) = 0.00

**TUB.FD.100CS** m Tubería de FD DN100 saneam. PFA40+acerroj+(PUXi+ZnAl)
5 m × 33.23 (35.22 con costes indirectos) = 176.10

| Medición | Uds. | Largo | Parcial |
|---|---|---|---|
| Varios piecería arqueta s/ nec obra*** | 1 | 5 | 5.00 |
| Total |  |  | 5 |

**TUB.FD.150AS** m Tubería de FD DN150 saneam. FA40+pp piezas+J.Flex+(PUXi+ZnAl)
0 m × 48.43 (51.34 con costes indirectos) = 0.00

**TUB.FD.150CS** m Tubería de FD DN150 saneam. PFA40+pp piezas+acerroj+(PUXi+ZnAl)
0 m × 57.15 (60.58 con costes indirectos) = 0.00

**TUB.FD.200AS** m Tubería de FD DN200 saneam. PFA40+pp piezas+J.Flex+(PUXi+ZnAl)
0 m × 56.92 (60.34 con costes indirectos) = 0.00

**TUB.FD.200CS** m Tubería de FD DN200 saneam. PFA40+pp piezas+acerroj+(PUXi+ZnAl)
5 m × 69.05 (73.19 con costes indirectos) = 365.95

| Medición | Uds. | Largo | Parcial |
|---|---|---|---|
| Varios piecería arqueta s/ nec obra*** | 1 | 5 | 5.00 |
| Total |  |  | 5 |

**TUB.FD.250AS** m Tubería de FD DN250 saneam. PFA38+pp piezas+J.Flex+(PUXi+ZnAl)
0 m × 72.31 (76.65 con costes indirectos) = 0.00

**TUB.FD.250BS** m Tubería de FD DN250 saneam. PFA38+pp piezas+J.Flex+(PUXi+PUXe)
0 m × 121.11 (128.38 con costes indirectos) = 0.00

**TUB.FD.250CS** m Tubería de FD DN250 saneam. PFA38+pp piezas+acerroj+(PUXi+ZnAl)
5 m × 85.32 (90.44 con costes indirectos) = 452.20

| Medición | Uds. | Largo | Parcial |
|---|---|---|---|
| Varios piecería arqueta s/ nec obra*** | 1 | 5 | 5.00 |
| Total |  |  | 5 |

**TUB.FD.300AS** m Tubería de FD DN300 saneam. PFA35+pp piezas+J.Flex+(PUXi+ZnAl)
0 m × 83.98 (89.02 con costes indirectos) = 0.00

**TUB.FD.300BS** m Tubería de FD DN300 saneam. PFA35+pp piezas+J.Flex+(PUXi+PUXe)
0 m × 116.72 (123.72 con costes indirectos) = 0.00

**TUB.FD.300CS** m Tubería de FD DN300 saneam PFA35+pp piezas+acerroj+(PUXi+ZnAl)
0 m × 99.08 (105.02 con costes indirectos) = 0.00

**TUB.FD.350AS** m Tubería de FD DN350 saneam.PFA32+pp piezas+J.Flex+(PUXi+ZnAl)
0 m × 107.41 (113.85 con costes indirectos) = 0.00

**TUB.FD.350BS** m Tubería de FD DN350 saneam. PFA32+pp piezas+J.Flex+(PUXi+PUXe)
0 m × 149.3 (158.26 con costes indirectos) = 0.00

**TUB.FD.350CS** m Tubería de FD DN350 saneam. PFA32+pp piezas+acerroj+(PUXi+ZnAl)
0 m × 126.74 (134.34 con costes indirectos) = 0.00

**TUB.FD.400AS** m Tubería de FD DN400 saneam. PFA30+pp piezas+J.Flex+(PUXi+ZnAl)
0 m × 123.32 (130.72 con costes indirectos) = 0.00

**TUB.FD.400BS** m Tubería de FD DN400 saneam. PFA30+pp piezas+J.Flex+(PUXi+PUXe)
0 m × 171.41 (181.69 con costes indirectos) = 0.00

**TUB.FD.400CS** m Tubería de FD DN400 saneam. PFA30+pp piezas+acerroj+(PUXi+ZnAl)
0 m × 145.51 (154.24 con costes indirectos) = 0.00

**TUB.FD.450AS** m Tubería de FD DN450 saneam. PFA30+pp piezas+J.Flex+(PUXi+ZnAl)
0 m × 167.48 (177.53 con costes indirectos) = 0.00

**TUB.FD.450BS** m Tubería de FD DN450 saneam. PFA30+pp piezas+J.Flex+(PUXi+PUXe)
0 m × 232.8 (246.77 con costes indirectos) = 0.00

**TUB.FD.450CS** m Tubería de FD DN450 saneam. PFA30+pp piezas+acerroj+(PUXi+ZnAl)
0 m × 197.64 (209.5 con costes indirectos) = 0.00

**TUB.FD.500AS** m Tubería de FD DN500 saneam. PFA28+pp piezas+J. Flex (PUXi+ZnAl)
0 m × 192.27 (203.81 con costes indirectos) = 0.00

**TUB.FD.500BS** m Tubería de FD DN500 saneam. PFA28+pp piezas+J. Flex+(PUXi+PUXe)
0 m × 267.26 (283.3 con costes indirectos) = 0.00

**TUB.FD.500CS** m Tubería de FD DN500 saneam. PFA28+pp piezas+acerroj+(PUXi+ZnAl)
0 m × 226.88 (240.49 con costes indirectos) = 0.00

**TUB.FD.600AS** m Tubería de FD DN600 saneam. PFA26+pp piezas+J.Flex (PUXi+ZnAl)
0 m × 230.54 (244.37 con costes indirectos) = 0.00

**TUB.FD.600BS** m Tubería de FD DN600 saneam. PFA26+pp piezas+J.Flex+(PUXi+PUXe)
0 m × 320.44 (339.67 con costes indirectos) = 0.00

**TUB.FD.600CS** m Tubería de FD DN600 saneam. PFA26+pp piezas+acerroj (PUXi+ZnAl)
0 m × 272.03 (288.35 con costes indirectos) = 0.00

**TUB.FD.600DS** m Tubería de FD DN600 saneam. PFA26+pp piezas+J.Flex+(cem.A+ZnAl)
2059 m × 185.76 (196.91 con costes indirectos) = 405437.69

| Medición | Uds. | Largo | Parcial |
|---|---|---|---|
|  | 1 | 987 | 987.00 |
|  | 1 | 1072 | 1072.00 |
| Total |  |  | 2059 |

**TUB.FD.600ES** m Tubería de FD DN600 saneam. PFA26+pp piezas+J.Flex+(cem.A+PUXe)
1406.42 m × 258.2 (273.69 con costes indirectos) = 384923.09

| Medición | Uds. | Largo | Parcial |
|---|---|---|---|
|  | 1 | 601.76 | 601.76 |
|  | 1 | 804.66 | 804.66 |
| Total |  |  | 1406.42 |

**TUB.FD.600FS** m Tubería de FD DN600 saneam. PFA26+pp piezas+acerr+(cem.A+ZnAl) (26/05/2017)
213.24 m × 219.2 (232.35 con costes indirectos) = 49546.31
Tubería de fundición ductil de saneamiento de diámetro nominal 600 mm acerrojada, clase PFA26 según norma EN-598, con revestimiento interior de cemento aluminoso, con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS600C3 | m | Tub de FD san. Ø600 Cem Al+Zn Al | 1 | 172.5 | 172.50 |
| % P.esp.fund2 | % | P.P. tub. FD accerojada | 18 % | 182.12 | 32.78 |
| % P.esp.fund1 | % | P.P. de piezas especiales, T, 30º,45º,90º,conos, reductoras, ... | 2 % | 214.90 | 4.30 |
|  |  | Total |  |  | 219.2 |

| Medición | Uds. | Largo | Parcial |
|---|---|---|---|
|  | 1 | 213.24 | 213.24 |
| Nota: medido s/ tabla |  |  |  |
| ligeramente superior a la medición de hinca |  |  |  |
| Para conexiones |  |  |  |
| Total |  |  | 213.24 |

**TUB.PVCO11016** m Tubería PVC-O DN 110 PN16 Clase 500
0 m × 6.23 (6.6 con costes indirectos) = 0.00

**TUB.PVCO11020** m Tubería PVC-O DN 110 PN20 Clase 500
0 m × 7.68 (8.14 con costes indirectos) = 0.00

**TUB.PVCO16020** m Tubería PVC-O DN 160 PN20 Clase 500
0 m × 15.57 (16.5 con costes indirectos) = 0.00

**TUB.PVCO16025** m Tubería PVC-O DN 160 PN25 Clase 500
0 m × 17.6 (18.66 con costes indirectos) = 0.00

**TUB.PVCO20020** m Tubería PVC-O DN 200PN20 Clase 500
0 m × 24.17 (25.62 con costes indirectos) = 0.00

**TUB.PVCO25020** m Tubería PVC-O DN 250PN20 Clase 500
0 m × 30.72 (32.56 con costes indirectos) = 0.00

**TUB.PVCO30020** m Tubería PVC-O DN 315PN20 Clase 500
0 m × 40.99 (43.45 con costes indirectos) = 0.00

**TUB.PVCO40020** m Tubería PVC-O DN 400PN20 Clase 500
0 m × 77.97 (82.65 con costes indirectos) = 0.00

**TUB.PVCO50020** m Tubería PVC-O DN 500PN20 Clase 500
0 m × 106.44 (112.83 con costes indirectos) = 0.00

**P4TUB200PVC** m Tubería PVC D=200 mm SN-8
0 m × 19.12 (20.27 con costes indirectos) = 0.00

**P4TUB315PVC** m Tubería PVC D=315 mm SN-8
0 m × 26.55 (28.14 con costes indirectos) = 0.00

**P4TUB400PVC** m Tubería PVC D=400 mm SN-8
0 m × 30.27 (32.09 con costes indirectos) = 0.00

**P4TUB500PVC** m Tubería PVC D=500 mm SN-8
0 m × 39.88 (42.27 con costes indirectos) = 0.00

**P6TUBPE063.06** m Tubería de PE100 DN63 PN6
0 m × 2.6 (2.76 con costes indirectos) = 0.00

**P6TUBPE063.10** m Tubería de PE100 DN63 PN10
0 m × 2.87 (3.04 con costes indirectos) = 0.00

**P6TUBPE063.16** m Tubería de PE100 DN63 PN16
0 m × 4.3 (4.56 con costes indirectos) = 0.00

**P6TUBPE075.06** m Tubería de PE100 DN75 PN6
0 m × 3.24 (3.43 con costes indirectos) = 0.00

**P6TUBPE075.10** m Tubería de PE100 DN75 PN10
0 m × 3.62 (3.84 con costes indirectos) = 0.00

**P6TUBPE075.16** m Tubería de PE100 DN75 PN16
0 m × 4.75 (5.04 con costes indirectos) = 0.00

**P6TUBPE080.10** m Tubería de PE100 DN80 PN10
0 m × 3.79 (4.02 con costes indirectos) = 0.00

**P6TUBPE090.06** m Tubería de PE100 DN90 PN6
0 m × 4.19 (4.44 con costes indirectos) = 0.00

**P6TUBPE090.10** m Tubería de PE100 DN90 PN10
0 m × 4.75 (5.04 con costes indirectos) = 0.00

**P6TUBPE090.16** m Tubería de PE100 DN90 PN16
0 m × 6.35 (6.73 con costes indirectos) = 0.00

**P6TUBPE110.16** m Tubería de PE100 DN110 PN16
0 m × 8.93 (9.47 con costes indirectos) = 0.00

**P6TUBPE160.16** m Tubería de PE100 DN160PN16
0 m × 17.67 (18.73 con costes indirectos) = 0.00

**P6TUBPE700.16** m Tubería de PE100 DN710PN16
0 m × 363.52 (385.33 con costes indirectos) = 0.00

**P6TUBPE75.16** m Tubería de PE100 DN75 PN16
0 m × 4.97 (5.27 con costes indirectos) = 0.00

**P6TUBPE110.06** m Tubería de PE100 DN110PN6
0 m × 5.53 (5.86 con costes indirectos) = 0.00

**P6TUBPE110.10** m Tubería de PE100 DN110 PN10
0 m × 6.33 (6.71 con costes indirectos) = 0.00

**P6TUBPE125.06** m Tubería de PE100 DN125PN6
0 m × 6.77 (7.18 con costes indirectos) = 0.00

**P6TUBPE125.10** m Tubería de PE100 DN125PN10
0 m × 7.78 (8.25 con costes indirectos) = 0.00

**P6TUBPE125.16** m Tubería de PE100 DN125PN16
0 m × 11.33 (12.01 con costes indirectos) = 0.00

**P6TUBPE125.20** m Tubería de PE100 DN125PN20
0 m × 12.39 (13.13 con costes indirectos) = 0.00

**P6TUBPE140.06** m Tubería de PE100 DN140PN6
0 m × 10.62 (11.26 con costes indirectos) = 0.00

**P6TUBPE140.16** m Tubería de PE100 DN140PN16
0 m × 13.24 (14.03 con costes indirectos) = 0.00

**P6TUBPE160.10** Ml Tubería PE100 DN 160 mm PN10
0 Ml × 10.32 (10.94 con costes indirectos) = 0.00

**P6TUBPE200.10** m Tubería de PE100 DN200PN10
0 m × 31.53 (33.42 con costes indirectos) = 0.00

**P6TUBPE200.16** m Tubería de PE100 DN200PN16
0 m × 39.23 (41.58 con costes indirectos) = 0.00

**P6TUBPE250.16** m Tubería de PE100 DN250PN16
0 m × 38.38 (40.68 con costes indirectos) = 0.00

**P6TUBPE250.20** m Tubería de PE100 DN250PN20
0 m × 40.41 (42.83 con costes indirectos) = 0.00

**P6TUBPE315.06** m Tubería de PE100 DN315PN6
0 m × 30.63 (32.47 con costes indirectos) = 0.00

**P6TUBPE315.10** m Tubería de PE100 DN315PN10
0 m × 48.05 (50.93 con costes indirectos) = 0.00

**P6TUBPE315.20** m Tubería de PE100 DN3150PN20
0 m × 80.7 (85.54 con costes indirectos) = 0.00

**P6TUBPE350.06** m Tubería de PE100 DN350PN6
0 m × 49.2 (52.15 con costes indirectos) = 0.00

**P6TUBPE350.16** m Tubería de PE100 DN350PN16
0 m × 52.53 (55.68 con costes indirectos) = 0.00

**P6TUBPE350.20** m Tubería de PE100 DN360PN20
0 m × 88.24 (93.53 con costes indirectos) = 0.00

**P6TUBPE400.06** m Tubería de PE100 DN400PN6
0 m × 65.46 (69.39 con costes indirectos) = 0.00

**P6TUBPE500.06** m Tubería de PE100 DN500PN6
0 m × 81.53 (86.42 con costes indirectos) = 0.00

**P6TUBPE500.16** m Tubería de PE100 DN500PN16
0 m × 195.67 (207.41 con costes indirectos) = 0.00

**P6TUBPE500.20** m Tubería de PE100 DN500PN20
0 m × 140.06 (148.46 con costes indirectos) = 0.00

##### A1.1.2.3 VALVULERÍA Y ELEMENTOS DE CONTROL ARQUETAS (PR) (01/09/2005)
Importe: 63919.64

###### A1.1.2.3.1 VALVULERÍA ARQUETAS (PR) (01/09/2005)
Importe: 61770.3

**P41ETT-001B** kg Acero inoxidable AISI-316L
2116.8 kg × 5.64 (5.98 con costes indirectos) = 12658.46

| Medición | Uds. | Largo | Parcial |
|---|---|---|---|
| s/ med ** | 1 | 2116.8 | 2116.80 |
| Total |  |  | 2116.8 |

**P6PM80INX** ud Carrete pasamuros 80 mm AISI 316 brida-brida
0 ud × 80.78 (85.63 con costes indirectos) = 0.00

**P6PM100INX** ud Carrete pasamuros 100 mm AISI 316 brida-brida
0 ud × 91.58 (97.07 con costes indirectos) = 0.00

**P6PM125INX** ud Carrete pasamuros 125 mm AISI 316 brida-brida
0 ud × 137.89 (146.16 con costes indirectos) = 0.00

**P6PM150INX** ud Carrete pasamuros 150mm AIS I316 brida-brida
8 ud × 165.91 (175.86 con costes indirectos) = 1406.88

| Medición | Uds. | Parcial |
|---|---|---|
| s/ med | 8 | 8.00 |
| Total |  | 8 |

**P6PM200INX** ud Carrete pasamuros 200mm AISI 316 brida-brida
0 ud × 197.43 (209.28 con costes indirectos) = 0.00

**P6PM250INX** ud Carrete pasamuros 250mm AISI 316 brida-brida
0 ud × 204.84 (217.13 con costes indirectos) = 0.00

**P6PM300INX** ud Carrete pasamuros 300mm AISI316 brida-brida
0 ud × 238.71 (253.03 con costes indirectos) = 0.00

**P6PM350INX** ud Carrete pasamuros 350mm AISI316 brida-brida
0 ud × 258.55 (274.06 con costes indirectos) = 0.00

**P6PM400INX** ud Carrete pasamuros 400mm AISI316 brida-brida
0 ud × 289.09 (306.44 con costes indirectos) = 0.00

**P6PM450INX** ud Carrete pasamuros 450mm AISI316 brida-brida (17/09/2015)
2 ud × 360.89 (382.54 con costes indirectos) = 765.08
Carrete pasamuros con placa de estanqueidad, extremos brida - brida de acero inoxidable de 450mm de diámetro.

| Código | Ud | Descripción | Rendimiento | Precio | Importe |
|---|---|---|---|---|---|
| MATPM450INX | ud | Carrete pasamuros 450mm INOX B-B (material; 13/05/2020) | 1 | 304.67 | 304.67 |
| %MONT-15 | % | Montaje-15% equipos | 15 % | 304.67 | 45.70 |
| %PRUEBAS-3 | % | Pruebas-3% válvulas | 3 % | 350.37 | 10.51 |
|  |  | Total |  |  | 360.89 |

**P6PM500INX** ud Carrete pasamuros 500mm AISI316 brida-brida
0 ud × 396.46 (420.25 con costes indirectos) = 0.00

**P6PM600INX** Ud Carrete pasamuros 600mm AISI316 (17/09/2015)
32 Ud × 472.02 (500.34 con costes indirectos) = 16010.88
Carrete pasamuros con placa de estanqueidad, extremos brida - brida de acero inoxidable de 600mm de diámetro.

| Código | Ud | Descripción | Rendimiento | Precio | Importe |
|---|---|---|---|---|---|
| MATPM600INX | Ud | Carrete pasamuros 600mm INOX B-B (material; 09/06/2017) | 1 | 398.49 | 398.49 |
| %MONT-15 | % | Montaje-15% equipos | 15 % | 398.49 | 59.77 |
| %PRUEBAS-3 | % | Pruebas-3% válvulas | 3 % | 458.26 | 13.75 |
|  |  | Total |  |  | 472.02 |

| Medición | Uds. | Parcial |
|---|---|---|
| s/ med | 32 | 32.00 |
| Total |  | 32 |

**P6VENT025.16S** ud Ventosa trifuncional DN25 mm PN16 saneamiento
0 ud × 149.59 (158.57 con costes indirectos) = 0.00

**P6VENT050.16S** ud Ventosa trifuncional DN50 mm PN16 saneamiento
0 ud × 201.26 (213.34 con costes indirectos) = 0.00

**P6VENT080.16S** ud Ventosa trifuncional DN80 mm PN16 sanamiento
1 ud × 365.85 (387.8 con costes indirectos) = 387.80

| Medición | Uds. | Parcial |
|---|---|---|
| s/ med | 1 | 1.00 |
| Total |  | 1 |

**P6VENT100.16S** ud Ventosa trifuncional DN100 mm PN16 saneamiento
0 ud × 590.36 (625.78 con costes indirectos) = 0.00

**P6VENT150.16S** ud Ventosa trifuncional DN150 mm PN16 saneamiento
11 ud × 929.58 (985.35 con costes indirectos) = 10838.85

| Medición | Uds. | Parcial |
|---|---|---|
| s/ med | 11 | 11.00 |
| Total |  | 11 |

**P6VENT-CARB01** ud Filtro cartucho carbón activo 3Kg ventosas
4 ud × 177.53 (188.18 con costes indirectos) = 752.72

| Medición | Uds. | Parcial |
|---|---|---|
| AV1-600-PK-1160 | 1 | 1.00 |
| ACV2-600-PK-1617,5 | 1 | 1.00 |
| AV1-600-PK-2104 | 1 | 1.00 |
| AV1-600-PK-2546,2 | 1 | 1.00 |
| Total |  | 4 |

**P6VC.060.16** ud Válvula compuerta ø 50/60 mm, 16 atm, instalada
0 ud × 64.2 (68.05 con costes indirectos) = 0.00

**P6VC.080.16** ud Válvula compuerta ø 80 mm, 16 atm, instalada
1 ud × 72.57 (76.92 con costes indirectos) = 76.92

| Medición | Uds. | Parcial |
|---|---|---|
| s/ med caudalímetro | 1 | 1.00 |
| Total |  | 1 |

**P6VC.100.16** ud Válvula compuerta ø 100 mm, 16 atm, instalada
0 ud × 155.78 (165.13 con costes indirectos) = 0.00

**P6VC.125.16** ud Válvula compuerta ø 125 mm, 16 atm, instalada
0 ud × 228.1 (241.79 con costes indirectos) = 0.00

**P6VC.150.16** ud Válvula compuerta ø 150 mm, 16 atm, instalada
11 ud × 285.29 (302.41 con costes indirectos) = 3326.51

| Medición | Uds. | Parcial |
|---|---|---|
| s/ med | 11 | 11.00 |
| Total |  | 11 |

**P6VC.150.20** ud Válvula compuerta ø 150 mm, 20/25 atm, instalada
0 ud × 305.51 (323.84 con costes indirectos) = 0.00

**P6VM.80.16** ud Válvula mariposa ø 80 mm, 16 atm, instalada
0 ud × 252.37 (267.51 con costes indirectos) = 0.00

**P6VM.100.16** ud Válvula mariposa ø 100 mm, 16 atm, instalada. Manual
0 ud × 331.8 (351.71 con costes indirectos) = 0.00

**P6VM.100.20** ud Válvula mariposa ø 100 mm, 20/25 atm, instalada. Manual
0 ud × 387.58 (410.83 con costes indirectos) = 0.00

**P6VM.125.16** ud Válvula mariposa ø 125 mm, 16 atm, instalada. Manual
0 ud × 417.92 (443 con costes indirectos) = 0.00

**P6VM.150.16** ud Válvula mariposa ø 150 mm, 16 atm, instalada. Manual
6 ud × 500.77 (530.82 con costes indirectos) = 3184.92

| Medición | Uds. | Parcial |
|---|---|---|
| s/ med | 6 | 6.00 |
| nota la VM podría ser VC s/ DO |  |  |
| Total |  | 6 |

**P6VM.150.20** ud Válvula mariposa ø 150 mm, 20/25 atm, instalada. Manual
0 ud × 662.54 (702.29 con costes indirectos) = 0.00

**P6VM.200.16** ud Válvula mariposa ø 200 mm, 16 atm, instalada. Manual
0 ud × 638.07 (676.35 con costes indirectos) = 0.00

**P6VM.200.20** ud Válvula mariposa ø 200 mm, 20/25 atm, instalada. Manual
0 ud × 845.83 (896.58 con costes indirectos) = 0.00

**P6VM.250.16** ud Válvula mariposa ø 250 mm, 16 atm, instalada. Manual
0 ud × 785.12 (832.23 con costes indirectos) = 0.00

**P6VM.250.20** ud Válvula mariposa ø 250 mm, 20/25 atm, instalada. Manual
0 ud × 964.99 (1022.89 con costes indirectos) = 0.00

**P6VM.300.16** ud Válvula mariposa ø 300 mm, 16 atm, instalada. Manual
0 ud × 1231.15 (1305.02 con costes indirectos) = 0.00

**P6VM.300.20** ud Válvula mariposa ø 300 mm, 20/25 atm, instalada. Manual
0 ud × 1667.67 (1767.73 con costes indirectos) = 0.00

**P6VM.350.16** ud Válvula mariposa ø 350 mm, 16 atm, instalada. Manual
0 ud × 1370.4 (1452.62 con costes indirectos) = 0.00

**P6VM.400.16** ud Válvula mariposa ø 400 mm, 16 atm, instalada. Manual
0 ud × 1906.07 (2020.43 con costes indirectos) = 0.00

**P6VM.400.20** ud Válvula mariposa ø 400 mm, 20/25 atm, instalada. Manual
0 ud × 2463.9 (2611.73 con costes indirectos) = 0.00

**P6VM.450.16** ud Válvula mariposa ø 450 mm, 16 atm, instalada. Manual
0 ud × 2150.13 (2279.14 con costes indirectos) = 0.00

**P6VM.450.20** ud Válvula mariposa ø 450 mm, 20/25 atm, instalada. Manual
0 ud × 2763.86 (2929.69 con costes indirectos) = 0.00

**P6VM.500.16** ud Válvula mariposa ø 500 mm, 16 atm, instalada. Manual
0 ud × 2271.06 (2407.32 con costes indirectos) = 0.00

**P6VM.500.20** ud Válvula mariposa ø 500 mm, 20/25 atm, instalada. Manual
0 ud × 3086.9 (3272.11 con costes indirectos) = 0.00

**P6VM.600.16** Ud Válvula mariposa ø600 mm, 16 atm, instalada. Manual (23/03/2017)
3 Ud × 2823.33 (2992.73 con costes indirectos) = 8978.19
Válvula de mariposa, DN 600 mm, PN 16, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MATBRIDA600 | Ud | Brida doble cámara junta estandar DN600 (material; 09/06/2017) | 2 | 89.31 | 178.62 |
| MAT6VM600.16 | Ud | Válvula de mariposa DN600 PN16 (material; 09/06/2017) | 1 | 2576.46 | 2576.46 |
|  |  | Total |  |  | 2823.33 |

| Medición | Uds. | Parcial |
|---|---|---|
| s/ med | 3 | 3.00 |
| Total |  | 3 |

**P6VM.600.16M** Ud Válvula mariposa ø600 mm, 16 atm, instalada. Motorizada (23/03/2017)
0 Ud × 7058.28 (7481.78 con costes indirectos) = 0.00
Válvula de mariposa, DN 600 mm, PN 16, conforme a norma UNE-EN 558 y/o según normativa vigente, céntrica o excéntrica, con revestimiento epoxi o vitrocerámico, con reductor de accionamiento manual, preparado para acoplar accionamiento motorizado, incluso tornillería de acero inoxidable y juntas elastoméricas de estanquidad. Instalación y pruebas.

| Código | Ud | Descripción | Rendimiento | Precio |
|---|---|---|---|---|
| MAO-001 | h | Cuadrilla "A" | 1.5 | 42 |
| MAQ-001A | h | Camión grúa- pluma corto | 0.2 | 26.27 |
| MATBRIDA600 | Ud | Brida doble cámara junta estandar DN600 | 2 | 89.31 |
| MAT6VM600.16 | Ud | Válvula de mariposa DN600 PN16 | 1 | 2576.46 |
| % VALVMOTOR | % | P.P. Motorización de válvula y elementos accesorios>300 (28/05/2020) | 150 % |  |

**P6VM.600.20M** Ud Válvula mariposa ø 600 mm, 20/25 atm, instalada. Motorizada (01/10/2013)
0 Ud × 9242.75 (9797.32 con costes indirectos) = 0.00
Válvula de mariposa, DN 600 mm, PN 20/25, conforme a norma UNE-EN 558 y/o según normativa vigente, céntrica o excéntrica, con revestimiento epoxi o vitrocerámico, con reductor de accionamiento motorizada, incluso tornillería de acero inoxidable y juntas elastoméricas de estanquidad. Instalación y pruebas.

| Código | Ud | Descripción | Rendimiento | Precio | Importe |
|---|---|---|---|---|---|
| MAO-001 | h | Cuadrilla "A" | 1.5 | 42 | 63.00 |
| MAQ-001A | h | Camión grúa- pluma corto | 0.2 | 26.27 | 5.25 |
| MATBRIDA500 | ud | Brida doble cámara junta estandar DN500 | 2 | 62.43 | 124.86 |
| MAT6VM600.20 | Ud | Válvula de mariposa DN600 PN20 (material; 12/06/2017) | 1 | 3503.99 | 3503.99 |
| % VALVMOTOR | % | P.P. Motorización de válvula y elementos accesorios>300 | 150 % | 3697.10 | 5545.65 |
|  |  | Total |  |  | 9242.75 |

**P6CD.080.16** ud Carrete desmontaje DN80 PN16
0 ud × 49.23 (52.18 con costes indirectos) = 0.00

**P6CD.100.16** ud Carrete desmontaje DN100 PN16
0 ud × 69.69 (73.87 con costes indirectos) = 0.00

**P6CD.100.20** ud Carrete desmontaje DN100 PN20/25
0 ud × 84.29 (89.35 con costes indirectos) = 0.00

**P6CD.125.16** ud Carrete desmontaje DN125 PN16
0 ud × 112.19 (118.92 con costes indirectos) = 0.00

**P6CD.150.16** ud Carrete desmontaje DN150PN16
8 ud × 146.18 (154.95 con costes indirectos) = 1239.60

| Medición | Uds. | Parcial |
|---|---|---|
| s/ med | 8 | 8.00 |
| Total |  | 8 |

**P6CD.150.20** ud Carrete desmontaje DN150-180 PN20/25
0 ud × 179.15 (189.9 con costes indirectos) = 0.00

**P6CD.200.16** ud Carrete desmontaje DN200 PN16
0 ud × 176.13 (186.7 con costes indirectos) = 0.00

**P6CD.200.20** ud Carrete desmontaje DN200 PN20/25
0 ud × 228.66 (242.38 con costes indirectos) = 0.00

**P6CD.250.16** ud Carrete desmontaje DN250 PN16
0 ud × 195.53 (207.26 con costes indirectos) = 0.00

**P6CD.250.20** ud Carrete desmontaje DN250 PN20
0 ud × 287.77 (305.04 con costes indirectos) = 0.00

**P6CD.300.16** ud Carrete desmontaje DN 300 PN16
0 ud × 269.38 (285.54 con costes indirectos) = 0.00

**P6CD.300.20** ud Carrete desmontaje DN 300 PN20/25
0 ud × 334.62 (354.7 con costes indirectos) = 0.00

**P6CD.350.16** ud Carrete desmontaje DN 350 PN16
0 ud × 292.32 (309.86 con costes indirectos) = 0.00

**P6CD.400.16** ud Carrete desmontaje DN 400 PN16
0 ud × 391.23 (414.7 con costes indirectos) = 0.00

**P6CD.400.20** ud Carrete desmontaje DN 400 PN20/25
0 ud × 428.78 (454.51 con costes indirectos) = 0.00

**P6CD.450.16** ud Carrete desmontaje DN 450 PN16 (13/05/2020)
1 ud × 449.48 (476.45 con costes indirectos) = 476.45
Carrete de desmontaje de acero de 450 mm de diámetro PN16, galvanizado en caliente, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD450.16 | ud | Carrete desmontaje 450mm PN16 (material; 13/05/2020) | 1 | 439.09 | 439.09 |
|  |  | Total |  |  | 449.48 |

**P6CD.500.16** ud Carrete desmontaje DN 500 PN16
0 ud × 428.99 (454.73 con costes indirectos) = 0.00

**P6CD.500.20** ud Carrete desmontaje DN 500 PN20/25
0 ud × 496.95 (526.77 con costes indirectos) = 0.00

**P6CD.600.16** ud Carrete desmontaje DN 600 PN16
3 ud × 524.23 (555.68 con costes indirectos) = 1667.04

**P6CD.600.20** ud Carrete desmontaje DN 600 PN20/25
0 ud × 620.53 (657.76 con costes indirectos) = 0.00

**P6VR.050.16** ud Válvula de retención DN 50mm PN 16
0 ud × 70.42 (74.65 con costes indirectos) = 0.00

**P6VR.063.16** ud Válvula de retención DN 65mm PN 16
0 ud × 93.31 (98.91 con costes indirectos) = 0.00

**P6VR.080.16** ud Válvula de retención DN 80mm PN 16
0 ud × 125.3 (132.82 con costes indirectos) = 0.00

**P6VR.100.16** ud Válvula de retención DN 100 mm PN 16
0 ud × 139.85 (148.24 con costes indirectos) = 0.00

**P6VR.125.16** ud Válvula de retención DN 125mm PN 16
0 ud × 178.5 (189.21 con costes indirectos) = 0.00

**P6VR.150.16** ud Válvula de retención DN 150mm PN 16
0 ud × 208.07 (220.55 con costes indirectos) = 0.00

**P6VR.200.16** ud Válvula de retención DN 200mm PN 16
0 ud × 271.46 (287.75 con costes indirectos) = 0.00

**P6VR.250.16** ud Válvula de retención DN 250mm PN 16
0 ud × 494.68 (524.36 con costes indirectos) = 0.00

**P6VR.300.16** ud Válvula de retención DN 300 mm PN 16
0 ud × 594.68 (630.36 con costes indirectos) = 0.00

**P6VRP.100.16** ud Válvula reductora presión membrana PN16 Ø100
0 ud × 805.39 (853.71 con costes indirectos) = 0.00

**P6VRP.150.16** ud Válvula reductora presión membrana PN16Ø150
0 ud × 1303.95 (1382.19 con costes indirectos) = 0.00

**P6VRP.200.16** ud Válvula reductora presión membrana PN16 Ø200
0 ud × 2147.7 (2276.56 con costes indirectos) = 0.00

**P6VRP.250.16** ud Válvula reductora presión membrana PN16 Ø250
0 ud × 2531.2 (2683.07 con costes indirectos) = 0.00

**P6VRP.300.16** ud Válvula reductora presión membrana PN16 Ø300
0 ud × 4678.92 (4959.66 con costes indirectos) = 0.00

**P6VRP.350.16** ud Válvula reductora presión membrana PN20 Ø350
0 ud × 5829.44 (6179.21 con costes indirectos) = 0.00

**P6VLL200.16** ud Válvula llenado pistón piloto PN16 Ø200+Lim.caudal+sost. presión
0 ud × 4309.32 (4567.88 con costes indirectos) = 0.00

**P6VLL300.16** ud Válvula llenado pistón piloto PN16 Ø300+Lim.caudal+sost. presión
0 ud × 7182.22 (7613.15 con costes indirectos) = 0.00

**P6FG.100.16** ud Filtro globo PN 16 Ø100
0 ud × 1027.37 (1089.01 con costes indirectos) = 0.00

**P6FG.100.25** ud Filtro globo PN 25 Ø100
0 ud × 1214.23 (1287.08 con costes indirectos) = 0.00

**P6FG.150.16** ud Filtro globo PN 16 Ø150
0 ud × 1603.42 (1699.63 con costes indirectos) = 0.00

**P6FG.150.25** ud Filtro globo PN 25 Ø150
0 ud × 1854.97 (1966.27 con costes indirectos) = 0.00

**P6FG.200.16** ud Filtro globo PN 16 Ø200
0 ud × 2547.6 (2700.46 con costes indirectos) = 0.00

**P6FG.200.25** ud Filtro globo PN 25 Ø200
0 ud × 2801.28 (2969.36 con costes indirectos) = 0.00

**P6FG.250.16** ud Filtro globo PN 16 Ø250
0 ud × 3289.79 (3487.18 con costes indirectos) = 0.00

**P6FG.250.25** ud Filtro globo PN 25 Ø250
0 ud × 3761.63 (3987.33 con costes indirectos) = 0.00

**P6FG.300.16** ud Filtro globo PN 16 Ø300
0 ud × 4750.32 (5035.34 con costes indirectos) = 0.00

**P6FG.300.25** ud Filtro globo PN 25 Ø300
0 ud × 5203.07 (5515.25 con costes indirectos) = 0.00

**P6FG.350.16** ud Filtro globo PN 16 Ø350
0 ud × 6457.76 (6845.23 con costes indirectos) = 0.00

**P6FG.350.25** ud Filtro globo PN 25 Ø350
0 ud × 6995.14 (7414.85 con costes indirectos) = 0.00

**P6FG.400.16** ud Filtro globo PN 16 Ø400
0 ud × 8051.61 (8534.71 con costes indirectos) = 0.00

**P6FR.400.16** ud Filtro paso recto PN 16 Ø400
0 ud × 4661.9 (4941.61 con costes indirectos) = 0.00

**P6FR.500.16** ud Filtro paso recto PN 16 Ø500
0 ud × 6566.88 (6960.89 con costes indirectos) = 0.00

**P6FR.600.16** ud Filtro paso recto PN 16 Ø600
0 ud × 9850.23 (10441.24 con costes indirectos) = 0.00

**P6VALIV150.16** ud Válvula alivio pilotada de pistón PN16 Ø150
0 ud × 3597.81 (3813.68 con costes indirectos) = 0.00

**P6VALIV300.16** ud Válvula alivio pilotada de pistón PN16 Ø300
0 ud × 10845.36 (11496.08 con costes indirectos) = 0.00

**P6VALIV350.16** ud Válvula alivio pilotada de pistón PN16 Ø350
0 ud × 12321.31 (13060.59 con costes indirectos) = 0.00

**P6VALIC500.16** ud Válvula alivio pilotada de pistón PN16 Ø500
0 ud × 17341.36 (18381.84 con costes indirectos) = 0.00

###### A1.1.2.3.2 ELEMENTOS DE CONTROL EN ARQUETA (PR) (18/11/2011)
Importe: 2149.34

**P6CAU200.16M** ud Caudalímetro mecánico tub. llena PN 16 Ø200
0 ud × 904.91 (959.2 con costes indirectos) = 0.00

**P6CAU50.16U** ud Caudalímetro ultrasónico PN 16 Ø50
0 ud × 536.86 (569.07 con costes indirectos) = 0.00

**P6CAU65.16U** ud Caudalímetro ultrasónico PN 16 Ø65
0 ud × 619.46 (656.63 con costes indirectos) = 0.00

**P6CAU100.16U** ud Caudalímetro ultrasónico PN 16 Ø100
0 ud × 809.44 (858.01 con costes indirectos) = 0.00

**P6CAU150.16U** ud Caudalímetro ultrasónico PN 16 Ø150
0 ud × 925.07 (980.57 con costes indirectos) = 0.00

**P6CAU200.16E** ud Caudalímetro electromagnético tub. llena PN 16 Ø200
0 ud × 904.91 (959.2 con costes indirectos) = 0.00

**P6CAU250.16E** ud Caudalímetro electromagnético tub. llena PN 16 Ø250
0 ud × 1016.67 (1077.67 con costes indirectos) = 0.00

**P6CAU300.16E** ud Caudalímetro electromagnético tub. llena PN 16 Ø300
0 ud × 1253.81 (1329.04 con costes indirectos) = 0.00

**P6CAU400.16E** ud Caudalímetro electromagnético tub. llena PN 16 Ø400
0 ud × 1706.26 (1808.64 con costes indirectos) = 0.00

**P6CAU450.16E** ud Caudalímetro electromagnético tub. llena PN 16 Ø450 (17/09/2015)
1 ud × 1889.35 (2002.71 con costes indirectos) = 2002.71
Suministro, instalación y puesta en servicio de caudalímetro electromagnético, sobre tubería DN 450 mm, con sección totalmente llena, con electrónica separada del tubo de medida, incluso carrete PN 16 atm, toma DN 3/4" y llave de corte externa al equipo de medida, grado de protección IP68, alimentación eléctrica a 24 Vcc, precisión mejor del 1 %, con recubrimiento interno del tubo de medida y certificado de calibración del equipo de laboratorio acreditado, según ficha técnica, electrónica, instalación eléctrica, montaje, totalmente instalado, probado y puesto en servicio.

| Código | Ud | Descripción | Rendimiento | Precio | Importe |
|---|---|---|---|---|---|
| MATCAU450.16E | ud | Caudalímetro electromagnético tub. llena PN 16 Ø450 (material; 13/05/2020) | 1 | 1595.05 | 1595.05 |
| %MONT-15 | % | Montaje-15% equipos | 15 % | 1595.05 | 239.26 |
| %PRUEBAS-3 | % | Pruebas-3% válvulas | 3 % | 1834.31 | 55.03 |
|  |  | Total |  |  | 1889.35 |

**P6CAU500.16E** ud Caudalímetro electromagnético tub. llena PN 16 Ø500
0 ud × 2015.18 (2136.09 con costes indirectos) = 0.00

**P6CAU600.16E** ud Caudalímetro electromagnético tub. llena PN 16 Ø600
0 ud × 3494.28 (3703.94 con costes indirectos) = 0.00

**P6CAU600.25E** ud Caudalímetro electromagnético tub. llena PN 25 Ø600
0 ud × 3790.4 (4017.82 con costes indirectos) = 0.00

**P6CAU400.25E** ud Caudalímetro electromagnético tub. llena PN 25 Ø400
0 ud × 2302.28 (2440.42 con costes indirectos) = 0.00

**P6MAN01** ud Manómetro en baño de glicerina
1 ud × 66.11 (70.08 con costes indirectos) = 70.08

**P5ELE20GALV** m Tubo galvanizado estanco 20 mm
5 m × 4.98 (5.28 con costes indirectos) = 26.40

**P5ELECAJA4** ud Cajas de distribución 175 x 175 x 95
1 ud × 28.25 (29.95 con costes indirectos) = 29.95

**P5ELEM2X1.5TT** m Manguera electrica 2 x 1.5 + TT1.5 mm2
5 m × 3.81 (4.04 con costes indirectos) = 20.20

**P5ELEM2X2.5TT** m Manguera electrica 2 x 2.5 + TT 2.5mm2
0 m × 4.23 (4.48 con costes indirectos) = 0.00

##### A1.1.2.4 ARQUETAS (PR) (01/05/2004)
Importe: 156214.38

**P1MT03B1** m³ Excavación localizadas medio-duro+agotam+Tte vertedero
1366 m³ × 3.86 (4.09 con costes indirectos) = 5586.94

| Medición | Uds. | Largo | Parcial |
|---|---|---|---|
| s/ med | 1 | 1366 | 1366.00 |
| Total |  |  | 1366 |

**P1MT03A1** m³ Excavación localizadas roca+agotam+Tte vertedero
0 m³ × 12.01 (12.73 con costes indirectos) = 0.00

**P1MT04G** m³ Rellenos localizado con encachado roca mejora terreno
0 m³ × 4.62 (4.9 con costes indirectos) = 0.00

**P1MT04B** m³ Rellenos localizado con suelos proc. excav 150 mm 95%PN
347.1 m³ × 2.99 (3.17 con costes indirectos) = 1100.31

| Medición | Uds. | Largo | Parcial |
|---|---|---|---|
| s/ med | 0.5 | 694.2 | 347.10 |
| s/ inf. geotec. |  |  |  |
| Total |  |  | 347.1 |

**P1MT04C** m³ Rellenos localizado con suelos proc. préstamo 150 mm 95%PN
347.1 m³ × 4.29 (4.55 con costes indirectos) = 1579.31

| Medición | Uds. | Largo | Parcial |
|---|---|---|---|
| s/ med | 0.5 | 694.2 | 347.10 |
| s/ inf. geotec. |  |  |  |
| Total |  |  | 347.1 |

**P5ARQP-1D** m³ Losa cierre pozo pref DN 1000
0 m³ × 41.39 (43.87 con costes indirectos) = 0.00

**P3EDIF.010B** m² Lamas para ventilación PRFV+rejilla mosquitera+filtro
0 m² × 48.49 (51.4 con costes indirectos) = 0.00

**P3EDIF.010A** m² Lamas para ventilación acero S275JR+pint+mosquitera+filtro
5.4 m² × 71.18 (75.45 con costes indirectos) = 407.43

| Medición | Uds. | Largo | Ancho | Alto | Parcial |
|---|---|---|---|---|---|
| AD2-600H>4-PK-40,8 | 1 | 0.6 | 0.25 | 4 | 0.60 |
| AD2-600H>4-PK-1294 | 1 | 0.6 | 0.25 | 4 | 0.60 |
| ACV2-600-PK-1617,5 | 1 | 0.6 | 0.25 | 2 | 0.30 |
| AD2-600-PK-2006,2 | 1 | 0.6 | 0.25 | 4 | 0.60 |
| AV1-600-PK-2104 | 1 | 0.6 | 0.25 | 2 | 0.30 |
| AD2-600H>4-PK-2424 | 1 | 0.6 | 0.25 | 4 | 0.60 |
| ACV1+D-600H>4-PK-2689 | 1 | 0.6 | 0.25 | 2 | 0.30 |
| ACV1+D-600H>4-PK-2873,3 | 1 | 0.6 | 0.25 | 2 | 0.30 |
| AV1-600-PK-2910 | 1 | 0.6 | 0.25 | 2 | 0.30 |
| AD2-600-PK-3220 | 1 | 0.6 | 0.25 | 4 | 0.60 |
| AD2-600H>4-PK-3483 | 1 | 0.6 | 0.25 | 4 | 0.60 |
| AV1-600 PK3240 | 1 | 0.6 | 0.25 | 2 | 0.30 |
| Total |  |  |  |  | 5.4 |

**PREDIFEXT1** ud Columna ventilación DN 110mm
5 ud × 152 (161.12 con costes indirectos) = 805.60

**P4HG-001A** m³ Hormigón HM-12.5/p/20/IIa
0 m³ × 40.72 (43.16 con costes indirectos) = 0.00

**P4HG-001B** m³ Hormigón HM-12.5/p/20/IV
0 m³ × 42.55 (45.1 con costes indirectos) = 0.00

**P4HG-002A** m³ Hormigón HL-150/P/20 Elementos horizontales y verticales
23.9 m³ × 46.19 (48.96 con costes indirectos) = 1170.14

| Medición | Uds. | Largo | Parcial |
|---|---|---|---|
| s/med | 1 | 23.9 | 23.90 |
| Total |  |  | 23.9 |

**P4HG-002B** m³ Hormigón HM-20/B/20/IIa Elementos horizontales y verticales
0 m³ × 55.85 (59.2 con costes indirectos) = 0.00

**P4HG-002C** m³ Hormigón HM-20/B/20/III y IV-Qb SR horizontales y verticales
0 m³ × 57.65 (61.11 con costes indirectos) = 0.00

**P4HG-003AHV** m³ Hormigón HA-25/B/20/IIa horizontales y verticales
0 m³ × 60.54 (64.17 con costes indirectos) = 0.00

**P4HG-004AHV** m³ Hormigón HA-30/B/20/IIIa horizontales y verticales
0 m³ × 73.09 (77.48 con costes indirectos) = 0.00

**P4HG-004A2H** m³ Hormigón HA-30/B/20/IV+Qb+SR soleras, cimentaciones, forjados
109.6 m³ × 77.3 (81.94 con costes indirectos) = 8980.62

| Medición | Uds. | Largo | Parcial |
|---|---|---|---|
| s/med | 1 | 109.6 | 109.60 |
| Total |  |  | 109.6 |

**P4HG-004A2V** m³ Hormigón HA-30/B/20/IV+Qb SR muros, alzados, pilares y vigas
319.1 m³ × 84.97 (90.07 con costes indirectos) = 28741.34

| Medición | Uds. | Largo | Parcial |
|---|---|---|---|
| s/med | 1 | 319.1 | 319.10 |
| Total |  |  | 319.1 |

**P4ETT-004E-E1** m² Encof/desenc. Cimientos OCULTOS
103.9 m² × 13.55 (14.36 con costes indirectos) = 1492.00

| Medición | Uds. | Largo | Parcial |
|---|---|---|---|
| s/med | 1 | 103.9 | 103.90 |
| Total |  |  | 103.9 |

**P4ETT-004A-E2** m² Encof/desenc. muros y paramentos RECTOS y VISTOS
1546.5 m² × 20.86 (22.11 con costes indirectos) = 34193.12

| Medición | Uds. | Largo | Parcial |
|---|---|---|---|
| s/med | 1 | 1546.5 | 1546.50 |
| Total |  |  | 1546.5 |

**P4ETT-004C-E2** m² Encof/desenc. muros y paramentos CURVOS y VISTOS
0 m² × 23.4 (24.8 con costes indirectos) = 0.00

**P4CIMBRA** m³ Aparente cimbra
0 m³ × 19.43 (20.6 con costes indirectos) = 0.00

**P4ETT-002** kg Acero B-500-S
36571 kg × 1.32 (1.4 con costes indirectos) = 51199.40

| Medición | Uds. | Largo | Parcial |
|---|---|---|---|
| s/med | 1 | 36571 | 36571.00 |
| Total |  |  | 36571 |

**P5ARQP-1C** m Desarrollo pozo de registro estanco DN1000 pref. horm.
0 m × 50.97 (54.03 con costes indirectos) = 0.00

**P5ARQP-1.2C** m Desarrollo pozo de registro estanco DN1200 pref. horm.
0 m × 52.73 (55.89 con costes indirectos) = 0.00

**P5ARQP-1.5C** m Desarrollo pozo de registro estanco DN1500 pref. horm.
0 m × 66.5 (70.49 con costes indirectos) = 0.00

**P5ARQP-1E** ud Módulo base recto pozo de registro estanco DN1000 pref. horm.1.0
0 ud × 77.13 (81.76 con costes indirectos) = 0.00

**P5ARQP-1.2E** ud Módulo base recto pozo de registro estanco DN1200 pref. horm.1.2
0 ud × 81.59 (86.49 con costes indirectos) = 0.00

**P5ARQP-1.5E** ud Módulo base recto pozo de registro estanco DN1500 pref. horm.2.0
0 ud × 124.74 (132.22 con costes indirectos) = 0.00

**P5ARQP-1.2D** ud Cono asimétrico 1200/600 pref. hormigón.
0 ud × 66.04 (70 con costes indirectos) = 0.00

**P5ARQP-1.5D** ud Cono asimétrico 1500/600 pref. hormigón.
0 ud × 70.92 (75.18 con costes indirectos) = 0.00

**P5ARQP-1.2F** ud Losa de cierre pozo pref. DN1200 pref. horm. 0,25m de altura
0 ud × 57.6 (61.06 con costes indirectos) = 0.00

**P4LOSA1A** m² Losas prefabricadas de hormigón tapas arq., carga de rotura 25 t
0 m² × 82.76 (87.73 con costes indirectos) = 0.00

**P4LOSA1** m² Losas prefabricadas de hormigón tapas arq. peat.cuant. 95kg/m3
118.3 m² × 82.76 (87.73 con costes indirectos) = 10378.46

**P4LOSA2** m² Losas prefabricadas de hormigón tapas arq.trafic.cuant.190kg/m3
28.8 m² × 142.76 (151.33 con costes indirectos) = 4358.30

**P4TAPA60C250** ud Tapa registro fundición, circular Ø 60 cm clase C-250
0 ud × 91.96 (97.48 con costes indirectos) = 0.00

**P4TAPA60D400P** ud Tapa registro PRFV, circular Ø 60 cm o cuadrada clase D-400
0 ud × 84.09 (89.14 con costes indirectos) = 0.00

**P4TAPA60D400** Ud Tapa registro fundición, circular Ø 60 cm clase D-400
25 Ud × 106.29 (112.67 con costes indirectos) = 2816.75

| Medición | Uds. | Largo | Parcial |
|---|---|---|---|
| s/ med | 1 | 25 | 25.00 |
| Total |  |  | 25 |

**P4TAPA70C250** ud Tapa registro fundición, circular Ø 70 cm clase C-250
0 ud × 128.21 (135.9 con costes indirectos) = 0.00

**P4TAPA70D400B** ud Tapa registro fundición, circular Ø 70 cm clase D-400 ventilac.
0 ud × 140.78 (149.23 con costes indirectos) = 0.00

**P4TAPA70D400** ud Tapa registro fundición, circular Ø 70 cm clase D-400
0 ud × 144.25 (152.91 con costes indirectos) = 0.00

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
0 ud × 452.29 (479.43 con costes indirectos) = 0.00

**P4TAPA90C250A** ud Tapa registro fundición rectang 90x90 cm clase C-250 acerrojada
0 ud × 424.38 (449.84 con costes indirectos) = 0.00

**P4TAPA90D400A** ud Tapa registro fundición rectang 90x90 cm clase D-400 acerrojada
0 ud × 494.13 (523.78 con costes indirectos) = 0.00

**P5ARQP-1A** ud Arq. pref DN=1.0 m H=2.5m+tapa fundición DN600 +pates
0 ud × 571.13 (605.4 con costes indirectos) = 0.00

**P5ARQLD1A** ud Arq. ladrillo 1pie DN1.2m+enfosc+tapa FD H<=2.5m
0 ud × 565.87 (599.82 con costes indirectos) = 0.00

**P4PATE01** ud Pate polipropileno
192 ud × 4.57 (4.84 con costes indirectos) = 929.28

| Medición | Uds. | Largo | Parcial |
|---|---|---|---|
| s/ med | 1 | 192 | 192.00 |
| Total |  |  | 192 |

**P4JTAHIDROF** m Junta cordón poliuretano hidroexpansivo
0 m × 6.61 (7.01 con costes indirectos) = 0.00

**P4JTAHIDROF2** m Junta cordón unión prefabricado a hormigón in situ
0 m × 4.04 (4.28 con costes indirectos) = 0.00

**P4JTAPVC150** m Junta elastomérica de estanqueidad PVC 150
0 m × 3.94 (4.18 con costes indirectos) = 0.00

**P4JTAPVC200** m Junta elastomérica de estanqueidad PVC 200
247.7 m × 4.73 (5.01 con costes indirectos) = 1240.98

| Medición | Uds. | Largo | Parcial |
|---|---|---|---|
| Arquetas s/ med | 1 | 247.7 | 247.70 |
| Total |  |  | 247.7 |

**P4JTAPVC300** m Junta elastomérica de estanqueidad PVC 300
0 m × 5.57 (5.9 con costes indirectos) = 0.00

**P4IMPASF** m² Imperm. muros 0.7 Kg/ m2
620.3 m² × 1.88 (1.99 con costes indirectos) = 1234.40

| Medición | Uds. | Largo | Parcial |
|---|---|---|---|
| s/ med | 1 | 620.3 | 620.30 |
| Total |  |  | 620.3 |

##### A1.1.2.5 MACIZOS DE ANCLAJE (PR) (19/10/2010)
Importe: 71163.74

**P1MT03B1** m³ Excavación localizadas medio-duro+agotam+Tte vertedero
892.82 m³ × 3.86 (4.09 con costes indirectos) = 3651.63

**P1MT03A1** m³ Excavación localizadas roca+agotam+Tte vertedero
0 m³ × 12.01 (12.73 con costes indirectos) = 0.00

**P1MT04B** m³ Rellenos localizado con suelos proc. excav 150 mm 95%PN
378.46 m³ × 2.99 (3.17 con costes indirectos) = 1199.72

| Medición | Uds. | Largo | Parcial |
|---|---|---|---|
| s/ med | 1 | 378.46 | 378.46 |
| Total |  |  | 378.46 |

**P4HG-002B** m³ Hormigón HM-20/B/20/IIa Elementos horizontales y verticales
0 m³ × 55.85 (59.2 con costes indirectos) = 0.00

**P4HG-004A2H** m³ Hormigón HA-30/B/20/IV+Qb+SR soleras, cimentaciones, forjados
514.36 m³ × 77.3 (81.94 con costes indirectos) = 42146.66

| Medición | Uds. | Largo | Parcial |
|---|---|---|---|
| s/ med | 1 | 514.36 | 514.36 |
| Total |  |  | 514.36 |

**P4ETT-002** kg Acero B-500-S
10989.4 kg × 1.32 (1.4 con costes indirectos) = 15385.16

| Medición | Uds. | Largo | Parcial |
|---|---|---|---|
| s/ med | 1 | 10989.4 | 10989.40 |
| Total |  |  | 10989.4 |

**P4ETT-004E-E1** m² Encof/desenc. Cimientos OCULTOS
611.46 m² × 13.55 (14.36 con costes indirectos) = 8780.57

| Medición | Uds. | Largo | Parcial |
|---|---|---|---|
| s/ med | 1 | 611.46 | 611.46 |
| Total |  |  | 611.46 |

##### A1.1.2.6 HINCAS (PR) (18/11/2011)
Importe: 136755.11

**P6HINC300** m Tubería hincada de 300 mm+p.p. excavaciones y elem. asociados
0 m × 134.59 (142.67 con costes indirectos) = 0.00

**P6HINC350** m Tubería hincada de 350 mm+p.p. excavaciones y elem. asociados
0 m × 145.96 (154.72 con costes indirectos) = 0.00

**P6HINC400** m Tubería hincada de 400 mm+p.p. excavaciones y elem. asociados
0 m × 168.38 (178.48 con costes indirectos) = 0.00

**P6HINC450** m Tubería hincada de 450 mm+p.p. excavaciones y elem. asociados
0 m × 190.82 (202.27 con costes indirectos) = 0.00

**P6HINC500** m Tubería hincada de 500 mm+p.p. excavaciones y elem. asociados
0 m × 206.52 (218.91 con costes indirectos) = 0.00

**P6HINC600** m Tubería hincada de 600 mm+p.p. excavaciones y elem. asociados
0 m × 258.06 (273.54 con costes indirectos) = 0.00

**P6HINC700** m Tubería hincada de 700 mm+p.p. excavaciones y elem. asociados
0 m × 329.89 (349.68 con costes indirectos) = 0.00

**P6HINC800** m Tubería hincada de 800 mm+p.p. excavaciones y elem. asociados
0 m × 392.73 (416.29 con costes indirectos) = 0.00

**P6HINC900** m Tubería hincada de 900 mm+p.p. excavaciones y elem. asociados
0 m × 483.8 (512.83 con costes indirectos) = 0.00

**P6HINC1000** m Tubería hincada de 1000 mm+p.p. excavaciones y elem. asociados
211.63 m × 594.8 (630.49 con costes indirectos) = 133430.60

| Medición | Uds. | Largo | Parcial |
|---|---|---|---|
| s/ med | 1 | 211.63 | 211.63 |
| Total |  |  | 211.63 |

**P6HINC1100** m Tubería hincada de 1100 mm+p.p. excavaciones y elem. asociados
0 m × 747.22 (792.05 con costes indirectos) = 0.00

**P5HINC200D** m Perforación dirigida D=200PE100/16 mm cualq. terreno
0 m × 270.17 (286.38 con costes indirectos) = 0.00

**P5HINC280D** m Perforación dirigida D=280PE100/16 mm cualq. terreno
0 m × 337.46 (357.71 con costes indirectos) = 0.00

**P5HINC350D** m Perforación dirigida D=350PE100/16 mm cualq. terreno
0 m × 425.92 (451.48 con costes indirectos) = 0.00

**P5HINC400D** m Perforación dirigida D=400PE100/16 mm cualq. terreno
0 m × 545.1 (577.81 con costes indirectos) = 0.00

**P5HINC500D** m Perforación dirigida D=500PE100/16 mm cualq. terreno
0 m × 713.12 (755.91 con costes indirectos) = 0.00

**P5HINC700D** m Perforación dirigida D=710PE100/16 mm cualq. terreno
0 m × 1240.67 (1315.11 con costes indirectos) = 0.00

**P5HINC800D** m Perforación dirigida D=820PE100/16 mm cualq. terreno
0 m × 1408.91 (1493.44 con costes indirectos) = 0.00

**P5HINC1000D** m Perforación dirigida D=1000PE100/16 mm cualq. terreno L<=300m
0 m × 1802.12 (1910.25 con costes indirectos) = 0.00

**P6TUBPE125.16** m Tubería de PE100 DN125PN16
0 m × 11.33 (12.01 con costes indirectos) = 0.00

**P6TUBPE700.16** m Tubería de PE100 DN710PN16
0 m × 363.52 (385.33 con costes indirectos) = 0.00

**P5HINCA0.8A** Ud Transporte, montaje y desmontaje equipos p/hinca dirigida a obra
0 Ud × 35843.81 (37994.44 con costes indirectos) = 0.00

**P5HINCA0.8B** Ud Transporte, montaje y desmontaje equipos hinca helic/HA obra
0 Ud × 13441.43 (14247.92 con costes indirectos) = 0.00

**P5HINCA0.8C** Ud Desmontaje/ desplazamiento/ montaje equipos hinca en obra
1 Ud × 3136.33 (3324.51 con costes indirectos) = 3324.51

| Medición | Uds. | Parcial |
|---|---|---|
| de hinca nº2 a nº3 | 1 | 1.00 |
| Nota transporte y montaje de obra incluido en ramal LB |  |  |
| Total |  | 1 |

**P5HINCA800D** Ud Anillo estanqueidad arqueta DN 820+juntas impermeabilizac
0 Ud × 616.4 (653.38 con costes indirectos) = 0.00

**P5HINCA350D** Ud Anillo estanqueidad arqueta DN 355+juntas impermeabilizac
0 Ud × 344.99 (365.69 con costes indirectos) = 0.00

**P5HINCA1000D** Ud Anillo estanqueidad arqueta DN 1000+juntas impermeabilizac
0 Ud × 837.85 (888.12 con costes indirectos) = 0.00

##### A1.1.2.7 REPOSICIÓN DE SERVICIOS (PR) (31/01/2000)
Importe: 198368.94

###### A1.1.2.7.1 R.S. PAVIMENTOS (PR) (29/06/2004)
Importe: 116918.16

**P1MT06A** m³ Demolición muro o losa hormigón armado+tte+canon
0 m³ × 46.51 (49.3 con costes indirectos) = 0.00

**P1MT06B** m³ Demolición muro en masa o mamposteria+tte+canon
0 m³ × 28.51 (30.22 con costes indirectos) = 0.00

**P1MT06D** m³ Demolición pavimento de mezcla bituminosa+tte+canon
420.38 m³ × 14.07 (14.91 con costes indirectos) = 6267.87

| Medición | Uds. | Largo | Ancho | Alto | Parcial |
|---|---|---|---|---|---|
| RS-PR4 | 1 | 945 | 2.9 | 0.12 | 328.86 |
| RS-PR19 | 1 | 48 | 2.9 | 0.12 | 16.70 |
| RS-PR39 | 1 | 207 | 2.9 | 0.12 | 72.04 |
| RS-PR56 | 1 | 8 | 2.9 | 0.12 | 2.78 |
| Total |  |  |  |  | 420.38 |

**P1MT06C** m² Demolición pavimento hormigón o acerado 40 cm espesor+tte+canon
1356.95 m² × 6.28 (6.66 con costes indirectos) = 9037.29

| Medición | Uds. | Largo | Parcial |
|---|---|---|---|
| RS-PR17 | 1 | 25 | 25.00 |
| RS-PR30 | 1 | 23.95 | 23.95 |
| RS-PR38 | 1 | 25 | 25.00 |
| RS-PR52c | 1 | 25 | 25.00 |
| RS-PR54 | 1 | 25 | 25.00 |
| RS-PR61 | 1 | 25 | 25.00 |
| Pavimentos |  |  |  |
| RS-PR4 | 1 | 945 | 945.00 |
| RS-PR19 | 1 | 48 | 48.00 |
| RS-PR39 | 1 | 207 | 207.00 |
| RS-PR56 | 1 | 8 | 8.00 |
| Total |  |  | 1356.95 |

**P1MT06G** m² Desmontado de pavimento de losa piedra o adoquín+tte+canon
0 m² × 16.31 (17.29 con costes indirectos) = 0.00

**P5PAVFRES** m²cm Fresado pavimentos+trabajos preparatorios
36732.3 m²cm × 0.61 (0.65 con costes indirectos) = 23876.00

| Medición | Uds. | Largo | Alto | Parcial |
|---|---|---|---|---|
| RS-PR4** | 1 | 4725 | 5 | 23625.00 |
| RS-PR19 | 1 | 650 | 5 | 3250.00 |
| RS-PR39 | 1 | 1928 | 5 | 9640.00 |
| RS-PR56 | 1 | 43.46 | 5 | 217.30 |
| ** Ancho mitad calzada |  |  |  |  |
| Total |  |  |  | 36732.3 |

**P5MBS12.5** m² MB 5cm AC16 surf D BC60/70 + emulsión ECI o ECR 100kg/m2
7346.46 m² × 6.07 (6.43 con costes indirectos) = 47237.74

| Medición | Uds. | Largo | Parcial |
|---|---|---|---|
| RS-PR4** | 1 | 4725 | 4725.00 |
| RS-PR19 | 1 | 650 | 650.00 |
| RS-PR39 | 1 | 1928 | 1928.00 |
| RS-PR56 | 1 | 43.46 | 43.46 |
| ** Ancho mitad de calzada |  |  |  |
| Total |  |  | 7346.46 |

**P5MBS12COLOR** m² MB 5cm AC16 COLOR+ECI o ECR 100kg/m2 s/ su ap
0 m² × 12.82 (13.59 con costes indirectos) = 0.00

**P5MBS20.5** m² MB 5cm AC22 bin S BC60/70 + emulsión ECI o ECR 100kg/m2
0 m² × 5.77 (6.12 con costes indirectos) = 0.00

**P5MBG20.5** m² MB 5cm AC32 base G BC60/70 + emulsión ECI o ECR 100kg/m2
0 m² × 5.58 (5.91 con costes indirectos) = 0.00

**P5MBG20.7** m² MB 7cm AC32 base G BC60/70 + emulsión ECI o ECR 100kg/m2
2899.2 m² × 6.16 (6.53 con costes indirectos) = 18931.78

| Medición | Uds. | Largo | Ancho | Parcial |
|---|---|---|---|---|
| Sección zanja Zanja+0.25+0.25 |  |  |  |  |
| RS-PR4 | 1 | 945 | 2.4 | 2268.00 |
| RS-PR19 | 1 | 48 | 2.4 | 115.20 |
| RS-PR39 | 1 | 207 | 2.4 | 496.80 |
| RS-PR56 | 1 | 8 | 2.4 | 19.20 |
| Total |  |  |  | 2899.2 |

**P5MBS1S20G20A** m² Rep. MB 5cm AC16+10cm AC22+15 cm AC32G + Marcas vial
0 m² × 38.6 (40.92 con costes indirectos) = 0.00

**P5MBS1S20G20B** m² Reposición firme localizado 5cm S12+10cm S-20+Marcas viales
0 m² × 24.03 (25.47 con costes indirectos) = 0.00

**P1MT08BASEZA2** m² Escarificado camino +30%Zahorra artificial
0 m² × 1.86 (1.97 con costes indirectos) = 0.00

**P1MT08BASEZA1** m³ Zahorra artificial
4 m³ × 10.9 (11.55 con costes indirectos) = 46.20

| Medición | Uds. | Parcial |
|---|---|---|
| Varios conex | 4 | 4.00 |
| Total |  | 4 |

**P5PAVHF36** m² Pav. hormigón HF-4, 20 cm
0 m² × 17.81 (18.88 con costes indirectos) = 0.00

**P5PAVHM20A** m² Pav.hormigón magro 15 cm firmes
123.95 m² × 13.12 (13.91 con costes indirectos) = 1724.14

| Medición | Uds. | Largo | Parcial |
|---|---|---|---|
| Regularizaciones bajo acerados |  |  |  |
| RS-PR17 | 1 | 25 | 25.00 |
| RS-PR30 | 1 | 23.95 | 23.95 |
| RS-PR38 | 1 | 25 | 25.00 |
| RS-PR54 | 1 | 25 | 25.00 |
| RS-PR61 | 1 | 25 | 25.00 |
| Hormigón bajo calles incl. en Mov tierras |  |  |  |
| Total |  |  | 123.95 |

**P4HG-002B** m³ Hormigón HM-20/B/20/IIa Elementos horizontales y verticales
0 m³ × 55.85 (59.2 con costes indirectos) = 0.00

**P4ETT-002** kg Acero B-500-S
0 kg × 1.32 (1.4 con costes indirectos) = 0.00

**P5BORD1** m Bordillo hormigón 17x30
0 m × 12.5 (13.25 con costes indirectos) = 0.00

**P5BORD2** m Bordillo granito 15x25x120 cm
50 m × 28.87 (30.6 con costes indirectos) = 1530.00

| Medición | Uds. | Largo | Parcial |
|---|---|---|---|
| RS-PR17 | 1 | 10 | 10.00 |
| RS-PR30 | 1 | 10 | 10.00 |
| RS-PR38 | 1 | 10 | 10.00 |
| RS-PR54 | 1 | 10 | 10.00 |
| RS-PR61 | 1 | 10 | 10.00 |
| Total |  |  | 50 |

**P5BORD3** m Bordillo prefabricado hormigón bicapa 9-10x20
35 m × 9.9 (10.49 con costes indirectos) = 367.15

| Medición | Uds. | Largo | Parcial |
|---|---|---|---|
| Bordillados interiores afecciones** |  |  |  |
| RS-PR17 | 1 | 5 | 5.00 |
| RS-PR30 | 1 | 5 | 5.00 |
| RS-PR38 | 1 | 5 | 5.00 |
| RS-PR52c | 2 | 5 | 10.00 |
| RS-PR54 | 1 | 5 | 5.00 |
| RS-PR61 | 1 | 5 | 5.00 |
| Total |  |  | 35 |

**P5PAV1A** m² Pav. solado acerado baldosa 20x20+10 HM20
0 m² × 23.11 (24.5 con costes indirectos) = 0.00

**P5PAV1B** m² Pav. solado acerado baldosa 33x33x4+10 HM20
123.95 m² × 23.57 (24.98 con costes indirectos) = 3096.27

| Medición | Uds. | Largo | Parcial |
|---|---|---|---|
| ***acerados |  |  |  |
| RS-PR17 | 1 | 25 | 25.00 |
| RS-PR30 | 1 | 23.95 | 23.95 |
| RS-PR38 | 1 | 25 | 25.00 |
| RS-PR54 | 1 | 25 | 25.00 |
| RS-PR61 | 1 | 25 | 25.00 |
| Total |  |  | 123.95 |

**P5PAV1C** m² Pav. solado acerado baldosa dim. multiple +10 HM20+15 ZA1
0 m² × 25.73 (27.27 con costes indirectos) = 0.00

**P5PAV1D** m² Pav. solado acerado táctil abotonado+10 HM20+15 ZA1
0 m² × 34.57 (36.64 con costes indirectos) = 0.00

**P5PAV2A** m² Pav. adoquinado horm. color+10 cm HM-20+15 cm ZA1
0 m² × 24.81 (26.3 con costes indirectos) = 0.00

**P5PAV2B** m² Pav. adoquinado granitico+10 cm HM-20+15 cm ZA1
0 m² × 55.77 (59.12 con costes indirectos) = 0.00

**P5PAVHM20B** m² Pav.de hormigón HM-20 ruleteado, 15 cm en acerados+15 cm ZA1
0 m² × 19.28 (20.44 con costes indirectos) = 0.00

**P5PAV3C** m² Pav. continuo hormigón impreso e=15 cm pigm+malla
0 m² × 31.98 (33.9 con costes indirectos) = 0.00

**P5PAV3B** m² Pav. continuo impreso e= 10 cm pig,emt+malla
25 m² × 24.47 (25.94 con costes indirectos) = 648.50

| Medición | Uds. | Largo | Parcial |
|---|---|---|---|
| RS-PR52c | 1 | 25 | 25.00 |
| Total |  |  | 25 |

**P5PAV3A** m² Pav. continuo hormigón impreso e=7 cm pigm+malla
0 m² × 20.17 (21.38 con costes indirectos) = 0.00

**P5PAV5** m² Pav. solado acerado terrazo grano +15 HM20+20 ZA1
0 m² × 30.02 (31.82 con costes indirectos) = 0.00

**P5PAV6** m² Pav.para uso industrial .inc.:lim., fresado o ch
0 m² × 13.32 (14.12 con costes indirectos) = 0.00

**P5PAV7** m² Pav. solado acerado terrazo reliev. pulido +10 HM20+15 ZA1
0 m² × 27.7 (29.36 con costes indirectos) = 0.00

**P6SÑL-001** ud Desmontaje y reposición de señal con poste nuevo+placa
7 ud × 55.53 (58.86 con costes indirectos) = 412.02

| Medición | Uds. | Parcial |
|---|---|---|
| RS-PR4 (varios s/n) | 1 | 1.00 |
| RS-PR19 | 2 | 2.00 |
| RS-PR39 | 3 | 3.00 |
| RS-PR56 | 1 | 1.00 |
| Total |  | 7 |

**P6SÑL-001B** ud Desmontaje cartel anunciador (08/04/2020)
0 ud × 390.98 (414.44 con costes indirectos) = 0.00
Desmontaje, carga y transporte a acopio y posterior reposición de señal de señalización vertical de cualquier sección ( circular, triangular, ...) con aprovechamiento completo de la misma y aporte de nuevo poste galvanizado de sustentación normalizada y placa de anclaje o cimentación, totalmente colocada.

| Código | Ud | Descripción | Rendimiento | Precio | Importe |
|---|---|---|---|---|---|
| MAO-002 | h | Encargado general | 0.5 | 20.46 | 10.23 |
| MAO-007 | h | Peón general | 10 | 16.6 | 166.00 |
| MAQ-002A2 | h | Retroexcavadora ruedas hidráulica 71/100 CV | 4 | 31.53 | 126.12 |
| MAQ-004A2 | h | Camión basculante 4x4 14 t. | 3 | 24.02 | 72.06 |
| MAQ-006A | h | Compresor 31/70 CV, 2 martillos, s/MO | 3 | 3.73 | 11.19 |
| OTRO-CANON1 | m³ | Canon vertido+clasif.residuos+RCD (excav o demolic) | 2 | 2.69 | 5.38 |
|  |  | Total |  |  | 390.98 |

Claves: poste, colocación, triángulo, soportar, troquelado, galvanizar, cimiento

**P6SÑL-002A** ud Señal triangular normal L=90 cm. Nivel1
2 ud × 81.91 (86.82 con costes indirectos) = 173.64

| Medición | Uds. | Parcial |
|---|---|---|
| Varios tramo PR | 2 | 2.00 |
| Total |  | 2 |

**P6SÑL-003B** ud Señal cuadrada normal L=60 cm. Nivel1
0 ud × 85.17 (90.28 con costes indirectos) = 0.00

**P6SÑL-010B** ud Señal. mod.nor. 150X34 cm Nivel2
1 ud × 86.26 (91.44 con costes indirectos) = 91.44

| Medición | Uds. | Parcial |
|---|---|---|
| Varios tramo PR | 1 | 1.00 |
| Total |  | 1 |

**P6SÑL-PINT10** m Marca vial continua y/o discontinua 10 cm
0 m × 0.89 (0.94 con costes indirectos) = 0.00

**P6SÑL-PINT15** m Marca vial continua y/o discontinua 15 cm
2416 m × 1.15 (1.22 con costes indirectos) = 2947.52

| Medición | Uds. | Largo | Parcial |
|---|---|---|---|
| RS-PR4 | 2 | 945 | 1890.00 |
| RS-PR19 | 2 | 48 | 96.00 |
| RS-PR39 | 2 | 207 | 414.00 |
| RS-PR56 | 2 | 8 | 16.00 |
| Total |  |  | 2416 |

**P6SÑL-PINTS** m² Simbolos y cebreados marcas viales
70 m² × 7.15 (7.58 con costes indirectos) = 530.60

| Medición | Uds. | Largo | Ancho | Parcial |
|---|---|---|---|---|
| Varios | 4 | 5 | 3.5 | 70.00 |
| RS-PR4 |  |  |  |  |
| RS-PR19 |  |  |  |  |
| RS-PR39 |  |  |  |  |
| RS-PR56 |  |  |  |  |
| Total |  |  |  | 70 |

**P6RSBIONDA1** m Levantado y reposición de barrera de seguridad bionda
0 m × 14.32 (15.18 con costes indirectos) = 0.00

**P5MBDTS1** m² Doble tratamiento superficial+emulsión ECI 100kg/m2
0 m² × 3.37 (3.57 con costes indirectos) = 0.00

###### A1.1.2.7.2 R.S. ABASTECIMIENTO Y RIEGO (PR) (01/09/2005)
Importe: 13678.4

**P4RSV1A** ud Sostenimiento cruce sin rep. serv.DN=<500
2 ud × 288.08 (305.36 con costes indirectos) = 610.72

| Medición | Uds. | Parcial |
|---|---|---|
| RS-PR27 | 1 | 1.00 |
| RS-PR55 | 1 | 1.00 |
| Total |  | 2 |

**P4RSV1B** ud Sostenimiento cruce sin rep. serv. grandes: LMT y tub.DN>500
10 ud × 694.04 (735.68 con costes indirectos) = 7356.80

| Medición | Uds. | Parcial |
|---|---|---|
| RS-PR2 | 1 | 1.00 |
| RS-PR10A | 1 | 1.00 |
| RS-PR10B | 1 | 1.00 |
| RS-PR10C | 1 | 1.00 |
| RS-PR11 | 1 | 1.00 |
| RS-PR12 | 1 | 1.00 |
| RS-PR13 | 1 | 1.00 |
| RS-PR15 | 1 | 1.00 |
| RS-PR25 | 1 | 1.00 |
| RS-PR34 | 1 | 1.00 |
| Total |  | 10 |

**P4RSV2** ud Corte programado servicio aguas
3 ud × 390.09 (413.5 con costes indirectos) = 1240.50

| Medición | Uds. | Parcial |
|---|---|---|
| Varios riesgos | 3 | 3.00 |
| Total |  | 3 |

**P4RSSFIBC1** m Demolición y gest. residuos conduc. fibrocemento DN<1200
20 m × 46.78 (49.59 con costes indirectos) = 991.80

| Medición | Uds. | Largo | Parcial |
|---|---|---|---|
| Varios | 2 | 10 | 20.00 |
| posibles interferencias de ramales desconcidos |  |  |  |
| s/ ARGISA |  |  |  |
| Total |  |  | 20 |

**P4RSS1A** m Dem, desmont y retirada tubería riego de varios diámetros
0 m × 4.18 (4.43 con costes indirectos) = 0.00

**P4RSS1B** m Dem, desmont y retirada tubería saneam y/o abast DN <=500
40 m × 11.81 (12.52 con costes indirectos) = 500.80

| Medición | Uds. | Largo | Parcial |
|---|---|---|---|
| RS-PR52b | 1 | 40 | 40.00 |
| Total |  |  | 40 |

**P1MT03A1** m³ Excavación localizadas roca+agotam+Tte vertedero
0 m³ × 12.01 (12.73 con costes indirectos) = 0.00

**P1MT03B1** m³ Excavación localizadas medio-duro+agotam+Tte vertedero
60 m³ × 3.86 (4.09 con costes indirectos) = 245.40

| Medición | Uds. | Largo | Ancho | Alto | Parcial |
|---|---|---|---|---|---|
| RS-PR52b | 1 | 40 | 1 | 1.5 | 60.00 |
| Total |  |  |  |  | 60 |

**P1MT03G1** m³ Excavación de desmontes suelos + Tte a terraplén o vertedero
0 m³ × 4.05 (4.29 con costes indirectos) = 0.00

**P1MT04C** m³ Rellenos localizado con suelos proc. préstamo 150 mm 95%PN
0 m³ × 4.29 (4.55 con costes indirectos) = 0.00

**P1MT03H** m³ Excavación de escollera existente+acopio+post. colocacion
0 m³ × 16.46 (17.45 con costes indirectos) = 0.00

**P1MT03I** m² Entibación zanjas y pozos blindada o monocodal
0 m² × 9.46 (10.03 con costes indirectos) = 0.00

**P1MT04F** m³ Construcción cama de arena en tuberías
8.8 m³ × 13.33 (14.13 con costes indirectos) = 124.34

| Medición | Uds. | Largo | Ancho | Alto | Parcial |
|---|---|---|---|---|---|
| RS-PR52b | 1 | 40 | 1 | 0.22 | 8.80 |
| Total |  |  |  |  | 8.8 |

**P1MT04A** m³ Rellenos localizado con suelos proc. préstamo selec. 33 mm 95%PN
20 m³ × 5.06 (5.36 con costes indirectos) = 107.20

| Medición | Uds. | Largo | Ancho | Alto | Parcial |
|---|---|---|---|---|---|
| RS-PR52b | 1 | 40 | 1 | 0.5 | 20.00 |
| Total |  |  |  |  | 20 |

**P1MT04B** m³ Rellenos localizado con suelos proc. excav 150 mm 95%PN
32 m³ × 2.99 (3.17 con costes indirectos) = 101.44

| Medición | Uds. | Largo | Ancho | Alto | Parcial |
|---|---|---|---|---|---|
| RS-PR52b | 1 | 40 | 1 | 0.8 | 32.00 |
| Total |  |  |  |  | 32 |

**P1MT04E** m³ Rellenos localizado con garbancillo 5/15
0 m³ × 9.66 (10.24 con costes indirectos) = 0.00

**P1MT04D** m³ Rellenos localizado con material filtrante 40/80 95%PN
0 m³ × 11.03 (11.69 con costes indirectos) = 0.00

**P5BANDA250** m Banda de señalización Ancho: 250 mm PVC
40 m × 0.27 (0.29 con costes indirectos) = 11.60

| Medición | Uds. | Largo | Parcial |
|---|---|---|---|
| RS-PR52b | 1 | 40 | 40.00 |
| Total |  |  | 40 |

**P6TUBPE063.16** m Tubería de PE100 DN63 PN16
0 m × 4.3 (4.56 con costes indirectos) = 0.00

**P6TUBPE090.16** m Tubería de PE100 DN90 PN16
0 m × 6.35 (6.73 con costes indirectos) = 0.00

**P6TUBPE110.16** m Tubería de PE100 DN110 PN16
0 m × 8.93 (9.47 con costes indirectos) = 0.00

**P6TUBPE125.16** m Tubería de PE100 DN125PN16
0 m × 11.33 (12.01 con costes indirectos) = 0.00

**P6TUBPE160.16** m Tubería de PE100 DN160PN16
0 m × 17.67 (18.73 con costes indirectos) = 0.00

**P4RSAPE50.16** m Reposición tub. DN50mm PE-100/16+arq+valv.+excav+rellenos
0 m × 38.11 (40.4 con costes indirectos) = 0.00

**P4RSAPE75.16** m Reposición tub. DN75mm PE-100/16+arq+valv.+excav+rellenos
0 m × 42.53 (45.08 con costes indirectos) = 0.00

**P4RSAPE90.16** m Reposición tub. DN90mm PE-100/16+arq+valv.+excav+rellenos
0 m × 44.5 (47.17 con costes indirectos) = 0.00

**P4RSAPE110.16** m Reposición tub. DN110mm PE-100/16+arq+valv.+excav+rellenos
0 m × 47.78 (50.65 con costes indirectos) = 0.00

**P4RSAPE125.16** m Reposición tub. DN125mm PE-100/16+arq+valv.+excav+rellenos
0 m × 50.18 (53.19 con costes indirectos) = 0.00

**P4RSAPE160.16** m Reposición tub. DN160mm PE-100/16+arq+valv.+excav+rellenos
0 m × 56.52 (59.91 con costes indirectos) = 0.00

**P4RSAFD200** m Reposición tub. DN200mm FD +arq+valv.+excav+rellenos
0 m × 72.97 (77.35 con costes indirectos) = 0.00

**P4RSAFD250** m Reposición tub. DN250mm FD +arq+valv.+excav+rellenos
0 m × 84.57 (89.64 con costes indirectos) = 0.00

**P4RSAFD300** m Reposición tub. DN300mm FD +arq+valv.+excav+rellenos
0 m × 97.14 (102.97 con costes indirectos) = 0.00

**P4RSAFD400** m Reposición tub. DN400mm FD +arq+valv.+excav+rellenos
0 m × 156.81 (166.22 con costes indirectos) = 0.00

**P4RSAFD500** m Reposición tub. DN500mm FD +arq+valv.+excav+rellenos
0 m × 208.91 (221.44 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P6VC.060.16** ud Válvula compuerta ø 50/60 mm, 16 atm, instalada
0 ud × 64.2 (68.05 con costes indirectos) = 0.00

**P6VC.080.16** ud Válvula compuerta ø 80 mm, 16 atm, instalada
0 ud × 72.57 (76.92 con costes indirectos) = 0.00

**P6VC.100.16** ud Válvula compuerta ø 100 mm, 16 atm, instalada
0 ud × 155.78 (165.13 con costes indirectos) = 0.00

**P6VC.125.16** ud Válvula compuerta ø 125 mm, 16 atm, instalada
0 ud × 228.1 (241.79 con costes indirectos) = 0.00

**P6VM.250.16** ud Válvula mariposa ø 250 mm, 16 atm, instalada. Manual
0 ud × 785.12 (832.23 con costes indirectos) = 0.00

**P6VM.300.16** ud Válvula mariposa ø 300 mm, 16 atm, instalada. Manual
0 ud × 1231.15 (1305.02 con costes indirectos) = 0.00

**P6CD.080.16** ud Carrete desmontaje DN80 PN16
0 ud × 49.23 (52.18 con costes indirectos) = 0.00

**P6CD.100.16** ud Carrete desmontaje DN100 PN16
0 ud × 69.69 (73.87 con costes indirectos) = 0.00

**P6CD.125.16** ud Carrete desmontaje DN125 PN16
0 ud × 112.19 (118.92 con costes indirectos) = 0.00

**P6CD.150.16** ud Carrete desmontaje DN150PN16
0 ud × 146.18 (154.95 con costes indirectos) = 0.00

**P6CD.200.16** ud Carrete desmontaje DN200 PN16
0 ud × 176.13 (186.7 con costes indirectos) = 0.00

**P6CD.250.16** ud Carrete desmontaje DN250 PN16
0 ud × 195.53 (207.26 con costes indirectos) = 0.00

**P6CD.300.16** ud Carrete desmontaje DN 300 PN16
0 ud × 269.38 (285.54 con costes indirectos) = 0.00

**P6PM125INX** ud Carrete pasamuros 125 mm AISI 316 brida-brida
0 ud × 137.89 (146.16 con costes indirectos) = 0.00

**P6PM150INX** ud Carrete pasamuros 150mm AIS I316 brida-brida
0 ud × 165.91 (175.86 con costes indirectos) = 0.00

**P6PM200INX** ud Carrete pasamuros 200mm AISI 316 brida-brida
0 ud × 197.43 (209.28 con costes indirectos) = 0.00

**P6PM250INX** ud Carrete pasamuros 250mm AISI 316 brida-brida
0 ud × 204.84 (217.13 con costes indirectos) = 0.00

**P6PM300INX** ud Carrete pasamuros 300mm AISI316 brida-brida
0 ud × 238.71 (253.03 con costes indirectos) = 0.00

**P6PM400INX** ud Carrete pasamuros 400mm AISI316 brida-brida
0 ud × 289.09 (306.44 con costes indirectos) = 0.00

**P6PM500INX** ud Carrete pasamuros 500mm AISI316 brida-brida
0 ud × 396.46 (420.25 con costes indirectos) = 0.00

**P6VENT.050.16** ud Ventosa trifuncional DN50 mm PN16
0 ud × 199.38 (211.34 con costes indirectos) = 0.00

**P6VENT.080.16** ud Ventosa trifuncional DN80 mm PN16
0 ud × 361.87 (383.58 con costes indirectos) = 0.00

**P6VENT.100.16** ud Ventosa trifuncional DN100 mm PN16
0 ud × 585.48 (620.61 con costes indirectos) = 0.00

**TUB.FD.150A** m Tubería de FD DN150 C40+pp piezas+J. Flex
0 m × 24.04 (25.48 con costes indirectos) = 0.00

**TUB.FD.200A** m Tubería de FD DN 200 C40+pp piezas+J. Flex (26/05/2017)
40 m × 33.36 (35.36 con costes indirectos) = 1414.40
Tuberia de fundicion ductil de diametro nominal 200 mm con junta flexible automatica, clase C40, el revestimiento interior es de mortero de cemento, con recubrimiento exterior a base de capa de cinc y aluminio metálico acabado mediante pintura epoxi según norma EN-545, y especificaciones s/ PPTP. Incluyendo el material, codos, piezas especiales, (uniones , tes, reductoras, conos,..),carga, transporte y distribucion en obra, instalacion en zanja y pruebas segun pliego. unidad totalmente terminada

| Código | Ud | Descripción | Rendimiento | Precio | Importe |
|---|---|---|---|---|---|
| MAO-004 | h | Oficial 1ª | 0.01 | 17.53 | 0.18 |
| MAO-007 | h | Peón general | 0.1 | 16.6 | 1.66 |
| MAQ-001B | h | Camión grúa 15 tn | 0.1 | 30 | 3.00 |
| MATTUBFD200C6 | m | Tubería de FD abastecimiento/agua regenerada Ø200 Clase 40 | 1 | 27.87 | 27.87 |
| % P.esp.fund1 | % | P.P. de piezas especiales, T, 30º,45º,90º,conos, reductoras, ... | 2 % | 32.71 | 0.65 |
|  |  | Total |  |  | 33.36 |

Relación comercial: 0.3262293702595

| Medición | Uds. | Largo | Parcial |
|---|---|---|---|
| RS-PR52b | 1 | 40 | 40.00 |
| Total |  |  | 40 |

**TUB.FD.250A** m Tubería de FD DN250 C40+pp piezas+J. Flex
0 m × 58.55 (62.06 con costes indirectos) = 0.00

**TUB.FD.250B** m Tubería de FD DN250 C40+pp piezas+J. Flex+Rev poliuret
0 m × 73.23 (77.62 con costes indirectos) = 0.00

**TUB.FD.250C** m Tubería de FD DN250 C40+pp piezas+acerrojada
0 m × 65.32 (69.24 con costes indirectos) = 0.00

**TUB.FD.300A** m Tubería de FD DN300 C40+pp piezas+J. Flex
0 m × 62.08 (65.8 con costes indirectos) = 0.00

**TUB.FD.300B** m Tubería de FD DN300 C40+pp piezas+J. Flex+Rev poliuret
0 m × 78.11 (82.8 con costes indirectos) = 0.00

**TUB.FD.300C** m Tubería de FD DN300 C40+pp piezas+acerrojada
0 m × 69.47 (73.64 con costes indirectos) = 0.00

**TUB.FD.350A** m Tubería de FD DN350 C30+pp piezas+J. Flex
0 m × 78.67 (83.39 con costes indirectos) = 0.00

**TUB.FD.350B** m Tubería de FD DN350 C30+pp piezas+J. Flex+Rev poliuret
0 m × 99.36 (105.32 con costes indirectos) = 0.00

**TUB.FD.350C** m Tubería de FD DN350 C30+pp piezas+acerrojada
0 m × 88.22 (93.51 con costes indirectos) = 0.00

**TUB.FD.400A** m Tubería de FD DN400 C30+pp piezas+J. Flex
0 m × 93.62 (99.24 con costes indirectos) = 0.00

**TUB.FD.400B** m Tubería de FD DN400 C30+pp piezas+J. Flex+Rev poliuret
0 m × 120.11 (127.32 con costes indirectos) = 0.00

**TUB.FD.400C** m Tubería de FD DN400 C30+pp piezas+acerrojada
0 m × 105.86 (112.21 con costes indirectos) = 0.00

**TUB.FD.500A** m Tubería de FD DN500 C30+pp piezas+J. Flex
0 m × 133.68 (141.7 con costes indirectos) = 0.00

**TUB.FD.500B** m Tubería de FD DN500 C30+pp piezas+J. Flex+Rev poliuret
0 m × 173.3 (183.7 con costes indirectos) = 0.00

**TUB.FD.500C** m Tubería de FD DN500 C30+pp piezas+acerrojada
0 m × 151.97 (161.09 con costes indirectos) = 0.00

**TUB.FD.600A** m Tubería de FD DN600 C30+pp piezas+J. Flex
0 m × 171.93 (182.25 con costes indirectos) = 0.00

**TUB.FD.600B** m Tubería de FD DN600 C30+pp piezas+J. Flex+Rev poliuret
0 m × 225.24 (238.75 con costes indirectos) = 0.00

**TUB.FD.600C** m Tubería de FD DN600 C30+pp piezas+acerrojada
0 m × 196.54 (208.33 con costes indirectos) = 0.00

**P4HG-004A2H** m³ Hormigón HA-30/B/20/IV+Qb+SR soleras, cimentaciones, forjados
6 m³ × 77.3 (81.94 con costes indirectos) = 491.64

| Medición | Uds. | Largo | Parcial |
|---|---|---|---|
| rs-pr52b | 4 | 1.5 | 6.00 |
| Anclajes de derivación |  |  |  |
| Total |  |  | 6 |

**P4ETT-002** kg Acero B-500-S
180 kg × 1.32 (1.4 con costes indirectos) = 252.00

| Medición | Uds. | Largo | Ancho | Parcial |
|---|---|---|---|---|
| rs-pr52b | 4 | 1.5 | 30 | 180.00 |
| Total |  |  |  | 180 |

**P4ETT-004E-E1** m² Encof/desenc. Cimientos OCULTOS
16 m² × 13.55 (14.36 con costes indirectos) = 229.76

| Medición | Uds. | Largo | Parcial |
|---|---|---|---|
| rs-pr52b | 4 | 4 | 16.00 |
| Total |  |  | 16 |

###### A1.1.2.7.3 R.S. SANEAMIENTO Y PLUVIALES (PR) (27/06/2000)
Importe: 13654.38

**P1MT01A** m² Desbroce y limpieza con med mec.(baja densidad arbórea)
0 m² × 0.19 (0.2 con costes indirectos) = 0.00

**P1MT02A** m² Excavación de tierra vegetal de 35 cm
0 m² × 0.26 (0.28 con costes indirectos) = 0.00

**P1MT02B** m² Extendido de tierra vegetal procedente excav/acopio 35 cm
0 m² × 0.27 (0.29 con costes indirectos) = 0.00

**P3CUN-003** m Cuneta guarda revestida de hormigón
20 m × 10.94 (11.6 con costes indirectos) = 232.00

| Medición | Uds. | Largo | Parcial |
|---|---|---|---|
| RS-PR20 | 1 | 20 | 20.00 |
| Total |  |  | 20 |

**P3CUN-004** m Cuneta guarda o pie de talud sin revestir
520 m × 3.47 (3.68 con costes indirectos) = 1913.60

| Medición | Uds. | Largo | Parcial |
|---|---|---|---|
| RS-PR8 | 1 | 20 | 20.00 |
| RS-PR33** | 1 | 500 | 500.00 |
| ** Posible afección línea FCC durante ejecución obra |  |  |  |
| Total |  |  | 520 |

**P4RSV1A** ud Sostenimiento cruce sin rep. serv.DN=<500
2 ud × 288.08 (305.36 con costes indirectos) = 610.72

| Medición | Uds. | Parcial |
|---|---|---|
| RS-PR8B | 1 | 1.00 |
| RS-PR8C | 1 | 1.00 |
| Total |  | 2 |

**P4RSV1B** ud Sostenimiento cruce sin rep. serv. grandes: LMT y tub.DN>500
0 ud × 694.04 (735.68 con costes indirectos) = 0.00

**P4RSV2** ud Corte programado servicio aguas
0 ud × 390.09 (413.5 con costes indirectos) = 0.00

**P4RSSFIBC1** m Demolición y gest. residuos conduc. fibrocemento DN<1200
0 m × 46.78 (49.59 con costes indirectos) = 0.00

**P4RSS1B** m Dem, desmont y retirada tubería saneam y/o abast DN <=500
50 m × 11.81 (12.52 con costes indirectos) = 626.00

| Medición | Uds. | Largo | Parcial |
|---|---|---|---|
| RS-PR40 | 1 | 50 | 50.00 |
| Total |  |  | 50 |

**P4RSS1A** m Dem, desmont y retirada tubería riego de varios diámetros
0 m × 4.18 (4.43 con costes indirectos) = 0.00

**P4RSP2** ud Demolición y retirada arqueta pluviales y sumideros
10 ud × 31.96 (33.88 con costes indirectos) = 338.80

| Medición | Uds. | Largo | Parcial |
|---|---|---|---|
| **** pavimentos y acerados |  |  |  |
| RS-PR17 | 1 | 1 | 1.00 |
| RS-PR30 | 1 | 1 | 1.00 |
| RS-PR38 | 1 | 1 | 1.00 |
| RS-PR54 | 1 | 1 | 1.00 |
| RS-PR61 | 1 | 1 | 1.00 |
| Saneamiento |  |  |  |
| RS-PR40 | 1 | 5 | 5.00 |
| Total |  |  | 10 |

**P1MT06D** m³ Demolición pavimento de mezcla bituminosa+tte+canon
0 m³ × 14.07 (14.91 con costes indirectos) = 0.00

**P1MT06C** m² Demolición pavimento hormigón o acerado 40 cm espesor+tte+canon
0 m² × 6.28 (6.66 con costes indirectos) = 0.00

**P1MT06B** m³ Demolición muro en masa o mamposteria+tte+canon
5 m³ × 28.51 (30.22 con costes indirectos) = 151.10

| Medición | Uds. | Largo | Parcial |
|---|---|---|---|
| Varios demolición arquetas y conex. colectores | 5 | 1 | 5.00 |
| Total |  |  | 5 |

**P1MT06A** m³ Demolición muro o losa hormigón armado+tte+canon
9.6 m³ × 46.51 (49.3 con costes indirectos) = 473.28

| Medición | Uds. | Largo | Ancho | Alto | Parcial |
|---|---|---|---|---|---|
| RS-PR35 | 1 | 8 | 4 | 0.3 | 9.60 |
| Total |  |  |  |  | 9.6 |

**P1MT03A1** m³ Excavación localizadas roca+agotam+Tte vertedero
0 m³ × 12.01 (12.73 con costes indirectos) = 0.00

**P1MT03G1** m³ Excavación de desmontes suelos + Tte a terraplén o vertedero
0 m³ × 4.05 (4.29 con costes indirectos) = 0.00

**P1MT03B1** m³ Excavación localizadas medio-duro+agotam+Tte vertedero
0 m³ × 3.86 (4.09 con costes indirectos) = 0.00

**P1MT04F** m³ Construcción cama de arena en tuberías
0 m³ × 13.33 (14.13 con costes indirectos) = 0.00

**P1MT04A** m³ Rellenos localizado con suelos proc. préstamo selec. 33 mm 95%PN
0 m³ × 5.06 (5.36 con costes indirectos) = 0.00

**P1MT04B** m³ Rellenos localizado con suelos proc. excav 150 mm 95%PN
0 m³ × 2.99 (3.17 con costes indirectos) = 0.00

**P5ARQP-1D** m³ Losa cierre pozo pref DN 1000
0 m³ × 41.39 (43.87 con costes indirectos) = 0.00

**P1MT06F** m³ Corte junta de diamante apertura de hueco
0 m³ × 83.93 (88.97 con costes indirectos) = 0.00

**P4TUB315PVC** m Tubería PVC D=315 mm SN-8
20 m × 26.55 (28.14 con costes indirectos) = 562.80

| Medición | Uds. | Largo | Ancho | Parcial |
|---|---|---|---|---|
| Conexión sumideros . varios |  |  |  |  |
| **** pavimentos |  |  |  |  |
| RS-PR17 | 1 | 1 | 2 | 2.00 |
| RS-PR30 | 1 | 1 | 2 | 2.00 |
| RS-PR38 | 1 | 1 | 2 | 2.00 |
| RS-PR54 | 1 | 1 | 2 | 2.00 |
| RS-PR61 | 1 | 1 | 2 | 2.00 |
| Saneamiento |  |  |  |  |
| RS-PR40 | 1 | 5 | 2 | 10.00 |
| Total |  |  |  | 20 |

**P4TUB500PVC** m Tubería PVC D=500 mm SN-8
0 m × 39.88 (42.27 con costes indirectos) = 0.00

**P4RSTUB0.3PVC** m Reposición de tubería PVC-315, incl excav+rellenos
0 m × 44.61 (47.29 con costes indirectos) = 0.00

**P4RSTUB0.5PVC** m Reposición de tubería PVC-500, incl excav+rellenos
0 m × 67.72 (71.78 con costes indirectos) = 0.00

**P4RSTUB0.6PVC** m Reposición de tubería PVC-630, incl excav+rellenos
0 m × 77.4 (82.04 con costes indirectos) = 0.00

**P5ARQLD1A** ud Arq. ladrillo 1pie DN1.2m+enfosc+tapa FD H<=2.5m
5 ud × 565.87 (599.82 con costes indirectos) = 2999.10

| Medición | Uds. | Parcial |
|---|---|---|
| RS-PR40 | 5 | 5.00 |
| Varios ** |  |  |
| Total |  | 5 |

**P5ARQPREF1** ud Arqueta prefabricada 1.0x1.0x2,5+ tapa FD+pates+rellenos
0 ud × 429.86 (455.65 con costes indirectos) = 0.00

**P5ARQPREF2** ud Arqueta prefabricada 1.0x1.0x4.0+ tapa FD+pates+rellenos
0 ud × 918.68 (973.8 con costes indirectos) = 0.00

**P4PATE01** ud Pate polipropileno
0 ud × 4.57 (4.84 con costes indirectos) = 0.00

**P3EDIF101B** m Banda de señalización Ancho: 250 mm PVC
50 m × 26.99 (28.61 con costes indirectos) = 1430.50

| Medición | Uds. | Largo | Parcial |
|---|---|---|---|
| RS-PR40 | 1 | 50 | 50.00 |
| Total |  |  | 50 |

**P4RSS3** ud Acometida domiciliaria
0 ud × 360.54 (382.17 con costes indirectos) = 0.00

**P4TAPA60C250** ud Tapa registro fundición, circular Ø 60 cm clase C-250
0 ud × 91.96 (97.48 con costes indirectos) = 0.00

**P4TAPA60D400P** ud Tapa registro PRFV, circular Ø 60 cm o cuadrada clase D-400
0 ud × 84.09 (89.14 con costes indirectos) = 0.00

**P4TAPA60C250A** ud Tapa registro fundición, circular Ø 60 cm clase C-250 acerrojada
0 ud × 133.8 (141.83 con costes indirectos) = 0.00

**P4TAPA60D400A** ud Tapa registro fundición, circular Ø 60 cm clase D-400 acerrojada
0 ud × 148.13 (157.02 con costes indirectos) = 0.00

**P5ARQCONEX** ud Conexión sanemiento y/o pluviales a arqueta/ estruct. exist.+byp
2 ud × 435.57 (461.7 con costes indirectos) = 923.40

| Medición | Uds. | Parcial |
|---|---|---|
| RS-PR40 | 2 | 2.00 |
| Varios ** |  |  |
| Total |  | 2 |

**P4RSS5A** ud Cegado arqueta o tuberías mediante tape y hormigonado
2 ud × 112.27 (119.01 con costes indirectos) = 238.02

| Medición | Uds. | Parcial |
|---|---|---|
| RS-PR40 | 2 | 2.00 |
| Varios ** |  |  |
| Total |  | 2 |

**P4RSS5B** ud Cegado de tuberías con brida ciega cualq. diam.
0 ud × 220.14 (233.35 con costes indirectos) = 0.00

**P3SUM1** ud Sumidero sifónico 30x50
0 ud × 173.43 (183.84 con costes indirectos) = 0.00

**P3SUM2** ud Sumidero sifónico 40x60
10 ud × 182.24 (193.17 con costes indirectos) = 1931.70

| Medición | Uds. | Largo | Parcial |
|---|---|---|---|
| Conexión sumideros . varios |  |  |  |
| **** pavimentos |  |  |  |
| RS-PR17 | 1 | 1 | 1.00 |
| RS-PR30 | 1 | 1 | 1.00 |
| RS-PR38 | 1 | 1 | 1.00 |
| RS-PR54 | 1 | 1 | 1.00 |
| RS-PR61 | 1 | 1 | 1.00 |
| Saneamiento |  |  |  |
| RS-PR40 | 1 | 5 | 5.00 |
| Total |  |  | 10 |

**P3SUM3** m Sumidero lineal 30 cm de anchura+p.p. canal de recogida
0 m × 55.96 (59.32 con costes indirectos) = 0.00

**P5ARQP-1C** m Desarrollo pozo de registro estanco DN1000 pref. horm.
0 m × 50.97 (54.03 con costes indirectos) = 0.00

| Medición | Parcial |
|---|---|
| Varios |  |
| Total | 0 |

**P3EDIF.002** m² Enfoscado maestreado y fratasado
0 m² × 14.2 (15.05 con costes indirectos) = 0.00

**P1MT10B1** día Bypass y bombeo gran caudal 90 m3/h
0 día × 73.85 (78.28 con costes indirectos) = 0.00

**P1MT10B2** día Bypass y bombeo gran caudal 180 m3/h
0 día × 105.2 (111.51 con costes indirectos) = 0.00

**P1MT10B3** día Bypass y bombeo gran caudal 320 m3/h
0 día × 175.81 (186.36 con costes indirectos) = 0.00

**P1MT10B4** día Bypass y bombeo gran caudal 720 m3/h
0 día × 301.8 (319.91 con costes indirectos) = 0.00

**P1MT10B5** día Bypass y bombeo gran caudal 1080m3/h
0 día × 397.83 (421.7 con costes indirectos) = 0.00

**P1MT10B6** día Bypass y bombeo aguas residuales y pluviales 1800 m3/h
0 día × 597.29 (633.13 con costes indirectos) = 0.00

**P4HG-001A** m³ Hormigón HM-12.5/p/20/IIa
0 m³ × 40.72 (43.16 con costes indirectos) = 0.00

**P4HG-002B** m³ Hormigón HM-20/B/20/IIa Elementos horizontales y verticales
10.8 m³ × 55.85 (59.2 con costes indirectos) = 639.36

| Medición | Uds. | Largo | Ancho | Alto | Parcial |
|---|---|---|---|---|---|
| Hormigonados de conex. salvacunetas | 1 | 3 | 2 | 0.2 | 1.20 |
| RS-PR35 | 1 | 8 | 4 | 0.3 | 9.60 |
| Total |  |  |  |  | 10.8 |

**P1MT08BASEZA1** m³ Zahorra artificial
0 m³ × 10.9 (11.55 con costes indirectos) = 0.00

**P3SCDN300** m Salvacuneta dn=300 HA icl. arqueta + zanja+relleno HM-20
0 m × 40.81 (43.26 con costes indirectos) = 0.00

**P3SCDN500** m Salvacuneta dn=500 HA icl. arqueta + zanja+relleno HM-20
10 m × 55.09 (58.4 con costes indirectos) = 584.00

| Medición | Uds. | Largo | Parcial |
|---|---|---|---|
| RS-PR7 | 1 | 10 | 10.00 |
| Total |  |  | 10 |

###### A1.1.2.7.4 R.S. CRUCES ARROYOS (PR) (01/01/2004)
Importe: 343.2

**P1MT01B** m² Desbroce y limpieza con med mec.(alta densidad arbórea)
0 m² × 3.88 (4.11 con costes indirectos) = 0.00

**P1MT01A** m² Desbroce y limpieza con med mec.(baja densidad arbórea)
0 m² × 0.19 (0.2 con costes indirectos) = 0.00

**P1MT02A** m² Excavación de tierra vegetal de 35 cm
0 m² × 0.26 (0.28 con costes indirectos) = 0.00

**P1MT02B** m² Extendido de tierra vegetal procedente excav/acopio 35 cm
0 m² × 0.27 (0.29 con costes indirectos) = 0.00

**P1MT03A1** m³ Excavación localizadas roca+agotam+Tte vertedero
0 m³ × 12.01 (12.73 con costes indirectos) = 0.00

**P1MT03B1** m³ Excavación localizadas medio-duro+agotam+Tte vertedero
60 m³ × 3.86 (4.09 con costes indirectos) = 245.40

| Medición | Uds. | Largo | Ancho | Alto | Parcial |
|---|---|---|---|---|---|
| RS-PR36 PK 2300 a 2330 | 1 | 20 | 2 | 1.5 | 60.00 |
| Total |  |  |  |  | 60 |

**P1MT08ESC150** m³ Escollera 150 Kg careada
0 m³ × 14.57 (15.44 con costes indirectos) = 0.00

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
0 m² × 1.69 (1.79 con costes indirectos) = 0.00

**P1MT08ESC100** m³ Escollera 100 Kg careada
0 m³ × 13.56 (14.37 con costes indirectos) = 0.00

**P1MT05C** m³ Formación de terraplén procedente de excavación 95% PN
60 m³ × 1.54 (1.63 con costes indirectos) = 97.80

| Medición | Uds. | Largo | Ancho | Alto | Parcial |
|---|---|---|---|---|---|
| RS-PR36 PK 2300 a 2330 | 1 | 20 | 2 | 1.5 | 60.00 |
| Total |  |  |  |  | 60 |

###### A1.1.2.7.5 R.S. CERRAMIENTOS (PR) (20/07/2005)
Importe: 34493.41

**P1MT06K** m² Demolición muro bloque o ladrillo
12 m² × 4.89 (5.18 con costes indirectos) = 62.16

| Medición | Uds. | Largo | Alto | Parcial |
|---|---|---|---|---|
| Varios ** cruces | 2 | 5 | 1.2 | 12.00 |
| Total |  |  |  | 12 |

**P1MT06B** m³ Demolición muro en masa o mamposteria+tte+canon
0 m³ × 28.51 (30.22 con costes indirectos) = 0.00

**P5CERRAM0D** m Reposición de cerramiento muro mampuesto
0 m × 53.04 (56.22 con costes indirectos) = 0.00

**P5MAMP1** m³ Mampostería ordinaria piedra caliza/pizarra/granito en muros
0 m³ × 65.41 (69.33 con costes indirectos) = 0.00

**P5CERRAM0A** m Desmontaje de cerramiento metálico, vallado y barandillas.
1170 m × 3.86 (4.09 con costes indirectos) = 4785.30

| Medición | Uds. | Largo | Parcial |
|---|---|---|---|
| RS-PR3 | 1 | 20 | 20.00 |
| RS-PR16 | 1 | 20 | 20.00 |
| RS-PR31** FFCC | 1 | 1130 | 1130.00 |
| Total |  |  | 1170 |

**P5CERRAM1** m Cerramiento tipo-1 malla electrosold+ murete 0.80x0.35+ciment.
0 m × 88.71 (94.03 con costes indirectos) = 0.00

**P5CERRAM2** m Cerramiento tipo-2 Valla de D/T metálica
1170 m × 23.88 (25.31 con costes indirectos) = 29612.70

| Medición | Uds. | Largo | Parcial |
|---|---|---|---|
| RS-PR3 | 1 | 20 | 20.00 |
| RS-PR16 | 1 | 20 | 20.00 |
| RS-PR31 | 1 | 1130 | 1130.00 |
| Total |  |  | 1170 |

**P5CERRAM4** m Cerramiento tipo-4 ganadero
5 m × 6.27 (6.65 con costes indirectos) = 33.25

| Medición | Uds. | Largo | Parcial |
|---|---|---|---|
| Varios afección | 1 | 5 | 5.00 |
| DP** |  |  |  |
| Total |  |  | 5 |

**P5CERRAM2B** m Cerramiento reja tubo metálica+ murete hormigón HA25+ciment. 2m
0 m × 95.47 (101.2 con costes indirectos) = 0.00

**P3EDIF012B** m² Fab. Bloq. split 40x20x20 dos caras color
0 m² × 33.28 (35.28 con costes indirectos) = 0.00

**P4HG-002B** m³ Hormigón HM-20/B/20/IIa Elementos horizontales y verticales
0 m³ × 55.85 (59.2 con costes indirectos) = 0.00

**P4ETT-002** kg Acero B-500-S
0 kg × 1.32 (1.4 con costes indirectos) = 0.00

**P5PUERTA1A** ud Puerta metálica 1 hoja 2.1x0.9+pint
0 ud × 139.21 (147.56 con costes indirectos) = 0.00

**P5PUERTA1B** ud Puerta metálica 2 hoja x2,0x3.0m acero galvanizado+pint
0 ud × 589.55 (624.92 con costes indirectos) = 0.00

###### A1.1.2.7.6 R.S. ELECTRICIDAD (PR) (20/07/2000)
Importe: 10948.55

**P1MT09** m² Tablestacado recuperable o perdido cualquier profundidad
0 m² × 79.23 (83.98 con costes indirectos) = 0.00

**P4RSV1D** m Demolición y retirada de conductos y cableados inst. subterranea
0 m × 4.56 (4.83 con costes indirectos) = 0.00

**P4RSV1A** ud Sostenimiento cruce sin rep. serv.DN=<500
4 ud × 288.08 (305.36 con costes indirectos) = 1221.44

| Medición | Uds. | Parcial |
|---|---|---|
| RS-PR28 | 1 | 1.00 |
| Varios ** |  |  |
| RS-PR44 | 1 | 1.00 |
| RS-PR46 | 1 | 1.00 |
| RS-PR48 | 1 | 1.00 |
| Total |  | 4 |

**P4RSV1B** ud Sostenimiento cruce sin rep. serv. grandes: LMT y tub.DN>500
12 ud × 694.04 (735.68 con costes indirectos) = 8828.16

| Medición | Uds. | Parcial |
|---|---|---|
| RS-PR21 | 1 | 1.00 |
| RS-PR22 | 1 | 1.00 |
| RS-PR23 | 1 | 1.00 |
| RS-PR26 | 1 | 1.00 |
| RS-PR41 | 1 | 1.00 |
| RS-PR43 | 1 | 1.00 |
| RS-PR45 | 1 | 1.00 |
| RS-PR47 | 1 | 1.00 |
| RS-PR49 | 1 | 1.00 |
| RS-PR58 | 1 | 1.00 |
| RS-PR59 | 1 | 1.00 |
| RS-PR60 | 1 | 1.00 |
| Total |  | 12 |

**P5ELE110X4H2** m Rep.completa de LMT +p.p. arquetas y canalizac. hormigonada
5 m × 169.61 (179.79 con costes indirectos) = 898.95

| Medición | Uds. | Largo | Parcial |
|---|---|---|---|
| Varios riesgo de daños ** | 1 | 5 | 5.00 |
| Total |  |  | 5 |

**P4RSE01** m Reposición línea aérea BT poste H>=9m
0 m × 28.29 (29.99 con costes indirectos) = 0.00

**P5ELE110X4** m Can. cama arena PVC 110x4 (calzadas) 0.4x1.0m
0 m × 19.24 (20.39 con costes indirectos) = 0.00

**P5ELE110X2** m Can. cama arena PVC 110 mm x 2 (calzadas) 0.4x1.0m
0 m × 15.42 (16.35 con costes indirectos) = 0.00

**P5ELE110X4H** m Can. horm. PVC 110 mm x4 (calzadas) 0.4x1.0m
0 m × 42.87 (45.44 con costes indirectos) = 0.00

**P5ELE110X2H** m Can. horm. PVC 110 mm x2 (calzadas) 0.4x1.0m
0 m × 39.05 (41.39 con costes indirectos) = 0.00

**P5ELE160X4** m Can. cama arena PVC 160 mm x4 (calzada) 0.4X1.0m
0 m × 24.91 (26.4 con costes indirectos) = 0.00

**P5ELE160X4H** m Can. horm. PVC 160 mm x4 (calzadas) 0.4x1.0m
0 m × 53.09 (56.28 con costes indirectos) = 0.00

**P5ELE200X2H1** m Can. horm. PE 200 mm x2 (aceras) 0.65x1.0m
0 m × 49.02 (51.96 con costes indirectos) = 0.00

**P5ELE200X2H2** m Can. horm. PE 200 mm x2 (calzadas) 0.65x1.3m
0 m × 50.65 (53.69 con costes indirectos) = 0.00

**P5ELE200X2HT** m Can. horm. PE 200x2+3x65mm (calzadas) 0.65x1.3m
0 m × 59.87 (63.46 con costes indirectos) = 0.00

**P5ARQPREF1.0E** Ud Arqueta BT prefabricada inst. elect. 100x100x100 con tapa FD
0 Ud × 206.99 (219.41 con costes indirectos) = 0.00

**P5ARQPREF2.0E** Ud Arqueta MT prefabricada inst. elect. 110x110x160 con tapa FD
0 Ud × 270.54 (286.77 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ELEM1X150A** m Manguera electrica 1 x 150 Al mm2
0 m × 14.69 (15.57 con costes indirectos) = 0.00

**P5ELEM1X95A** m Manguera electrica 1 x 95 Al mm2
0 m × 10.84 (11.49 con costes indirectos) = 0.00

**P5ELEM1X150** m Manguera electrica 1 x 150 mm2 Cu
0 m × 24.42 (25.89 con costes indirectos) = 0.00

**P5ELEM1X95** m Manguera electrica 1 x 95 mm2 Cu
0 m × 14.96 (15.86 con costes indirectos) = 0.00

**P5ELEM1X95TT** m Manguera electrica 1 x 95 TT mm2
0 m × 14.96 (15.86 con costes indirectos) = 0.00

**P5ELEM4X50TT** m Manguera electrica 4 x 50 + TT mm2 Cu
0 m × 32.68 (34.64 con costes indirectos) = 0.00

**P5ELEM4X25TT** m Manguera electrica 4 x 25 + TT mm2 Cu
0 m × 13.41 (14.21 con costes indirectos) = 0.00

**P5ELEM1X16TT** m Manguera electrica 1 x 16 mm2 Cu
0 m × 5.56 (5.89 con costes indirectos) = 0.00

**P5ELEM4X10TT** m Manguera electrica 4 x 10 + TT10 mm2 Cu
0 m × 7.94 (8.42 con costes indirectos) = 0.00

**P5ELEM4X2.5TT** m Manguera electrica 4 x 2.5 + TT2.5 mm2 Cu
0 m × 4.89 (5.18 con costes indirectos) = 0.00

**P5ELEM2X2.5TT** m Manguera electrica 2 x 2.5 + TT 2.5mm2
0 m × 4.23 (4.48 con costes indirectos) = 0.00

**P5ELEM12X2.5T** m Manguera electrica 12 x 2.5 + TT2.5 mm2
0 m × 5.16 (5.47 con costes indirectos) = 0.00

**P5ELEM18X2.5T** m Manguera electrica 18 x 2.5 + TT 2.5mm2
0 m × 6.3 (6.68 con costes indirectos) = 0.00

**P5ELEM2X1.5TT** m Manguera electrica 2 x 1.5 + TT1.5 mm2
0 m × 3.81 (4.04 con costes indirectos) = 0.00

**P5ELEM4X1.5TT** m Manguera electrica 4 x 1.5 + TT1.5 mm2 Cu
0 m × 4.44 (4.71 con costes indirectos) = 0.00

**P4RSV1C** Ud Sostenimiento poste telefonía y/o electricidad BT
0 Ud × 224.88 (238.37 con costes indirectos) = 0.00

**P5ELEM95X54TT** m Manguera RZ 0,6/1 KV 3x95 mm2+54TT aéreo Al
0 m × 20.76 (22.01 con costes indirectos) = 0.00

**P5ELECLM3B** Ud Cuadro seccionador y pararrayos de derivación de línea MT Subt
0 Ud × 767.67 (813.73 con costes indirectos) = 0.00

**P5ELECLM2** ud Apoyo de entronque, derivación o final de línea +P.Tierra+Ciment
0 ud × 2341.05 (2481.51 con costes indirectos) = 0.00

**P5ELECLMT3** m Conductor Aluminio Acero LA-56
0 m × 4.1 (4.35 con costes indirectos) = 0.00

**P5ELEM1X120A** m Manguera electrica 1 x 120 Al mm2
0 m × 16.02 (16.98 con costes indirectos) = 0.00

**P5ELEM1X240A** m Manguera electrica 1 x 240 Al mm2
0 m × 18.28 (19.38 con costes indirectos) = 0.00

###### A1.1.2.7.7 R.S. ALUMBRADO (PR) (31/01/2000)
Importe: 5555.53

**P5ELEC03ALUMB** ud Pyto. tramitación alumbrado público+tasas conexión
0 ud × 763.8 (809.63 con costes indirectos) = 0.00

**P5ELEBTALUMB** Ud Legalización de alumbrado público+OCA´s
0 Ud × 467.83 (495.9 con costes indirectos) = 0.00

**P4RSV1D** m Demolición y retirada de conductos y cableados inst. subterranea
90 m × 4.56 (4.83 con costes indirectos) = 434.70

| Medición | Uds. | Largo | Parcial |
|---|---|---|---|
| RS-PR29 | 1 | 5 | 5.00 |
| RS-PR32 | 1 | 5 | 5.00 |
| RS-PR37 | 1 | 20 | 20.00 |
| RS-PR53 | 1 | 20 | 20.00 |
| RS-PR62 | 2 | 20 | 40.00 |
| Total |  |  | 90 |

**P4RSV1A** ud Sostenimiento cruce sin rep. serv.DN=<500
0 ud × 288.08 (305.36 con costes indirectos) = 0.00

**P4RSV1B** ud Sostenimiento cruce sin rep. serv. grandes: LMT y tub.DN>500
0 ud × 694.04 (735.68 con costes indirectos) = 0.00

**P5ELECFAR01A** Ud Desmontaje y montaje columnas H<8.0m. aprovechando base+arq+tt
0 Ud × 120.68 (127.92 con costes indirectos) = 0.00

**P5ELECFAR02A** ud Desmontaje y post. montaje farolas H<8.0m + base+ arqu+TT
1 ud × 333.13 (353.12 con costes indirectos) = 353.12

| Medición | Uds. | Parcial |
|---|---|---|
| RS-PR29 | 1 | 1.00 |
| Total |  | 1 |

**P5ELECFAR01B** Ud Desmontaje y montaje columnas H>8.0m. aprovechando base+arq+tt
0 Ud × 143.18 (151.77 con costes indirectos) = 0.00

**P5ELECFAR02B** ud Desmontaje y post. montaje farolas H>8.0m + base+ arqu+TT
0 ud × 357.96 (379.44 con costes indirectos) = 0.00

**P5ELECFAR05** ud Columna 8m+ brazo150w led
0 ud × 891.96 (945.48 con costes indirectos) = 0.00

**P35RALUM02** m Canaliz alumbrado conducto Ø90 mm+tendido línea elec.4x6mm2+TT
0 m × 18.63 (19.75 con costes indirectos) = 0.00

**P5ELE110X4** m Can. cama arena PVC 110x4 (calzadas) 0.4x1.0m
4 m × 19.24 (20.39 con costes indirectos) = 81.56

| Medición | Uds. | Parcial |
|---|---|---|
| Varios conex | 4 | 4.00 |
| Total |  | 4 |

**P5ELE90X1** m Can.tubo cam arena PVC 90x1 (calzadas) 0.4x1.0m
4 m × 7.13 (7.56 con costes indirectos) = 30.24

| Medición | Uds. | Parcial |
|---|---|---|
| Varios conex | 4 | 4.00 |
| Total |  | 4 |

**P5ELE90X2** m Can. cama arena PVC 90x2 (calzadas) 0.4x1.0m
4 m × 8.1 (8.59 con costes indirectos) = 34.36

| Medición | Uds. | Parcial |
|---|---|---|
| Varios conex | 4 | 4.00 |
| Total |  | 4 |

**P5ELE110X2H** m Can. horm. PVC 110 mm x2 (calzadas) 0.4x1.0m
90 m × 39.05 (41.39 con costes indirectos) = 3725.10

| Medición | Uds. | Largo | Parcial |
|---|---|---|---|
| *** |  |  |  |
| RS-PR29 | 1 | 5 | 5.00 |
| RS-PR32 | 1 | 5 | 5.00 |
| RS-PR37 | 1 | 20 | 20.00 |
| RS-PR53 | 1 | 20 | 20.00 |
| RS-PR62 | 2 | 20 | 40.00 |
| Total |  |  | 90 |

**P5ELECCGB1** Ud Centro de mando alumbrado público+protecciones+TT+tramitac.
0 Ud × 1011.45 (1072.14 con costes indirectos) = 0.00

**P5ARQLD6** ud Arqueta de registro 40x40x50 1/2 tapa FD
1 ud × 59.29 (62.85 con costes indirectos) = 62.85

| Medición | Uds. | Parcial |
|---|---|---|
| RS-PR29 | 1 | 1.00 |
| Total |  | 1 |

**P5ARQLD4B** Ud Arqueta de registro 60x60x60 1/2 tapa FD
0 Ud × 112.93 (119.71 con costes indirectos) = 0.00

**P5ELE40PVC** m tubo. eléctricidad Polímero term libre de halógenos ríg M40
0 m × 1.58 (1.67 con costes indirectos) = 0.00

**P35RALUM03** m Realización de conexiónes tipo M3
0 m × 42 (44.52 con costes indirectos) = 0.00

**P5ELEM4X2.5TT** m Manguera electrica 4 x 2.5 + TT2.5 mm2 Cu
0 m × 4.89 (5.18 con costes indirectos) = 0.00

**P5ELEM4X1.5TT** m Manguera electrica 4 x 1.5 + TT1.5 mm2 Cu
0 m × 4.44 (4.71 con costes indirectos) = 0.00

**P5ELEM4X6TT** m Manguera electrica 4 x 6 + TT6 mm2 Cu
90 m × 8.06 (8.54 con costes indirectos) = 768.60

| Medición | Uds. | Largo | Parcial |
|---|---|---|---|
| *** |  |  |  |
| RS-PR29 | 1 | 5 | 5.00 |
| RS-PR32 | 1 | 5 | 5.00 |
| RS-PR37 | 1 | 20 | 20.00 |
| RS-PR53 | 1 | 20 | 20.00 |
| RS-PR62 | 2 | 20 | 40.00 |
| Total |  |  | 90 |

**P5ELETT1** ud Toma tierra alumbrado público con placa en arq.
1 ud × 61.32 (65 con costes indirectos) = 65.00

| Medición | Uds. | Parcial |
|---|---|---|
| Varios farola | 1 | 1.00 |
| Total |  | 1 |

**P5ELETT2** ud Toma de tierra independiente con pica 200/14.3 Fe+Cu+arq. visita
0 ud × 87.83 (93.1 con costes indirectos) = 0.00

###### A1.1.2.7.8 R.S. COMUNICACIONES (PR) (26/04/2010)
Importe: 2350.62

**P4RSV1D** m Demolición y retirada de conductos y cableados inst. subterranea
0 m × 4.56 (4.83 con costes indirectos) = 0.00

**P4RSV1A** ud Sostenimiento cruce sin rep. serv.DN=<500
7 ud × 288.08 (305.36 con costes indirectos) = 2137.52

| Medición | Uds. | Largo | Parcial |
|---|---|---|---|
| RS-PR6 | 1 |  | 1.00 |
| RS-PR24 | 1 |  | 1.00 |
| RS-PR51 | 1 |  | 1.00 |
| RS-PR57 | 1 |  | 1.00 |
| Varios canalizaciones y otros |  |  |  |
| RS-PR52 | 1 | 3 | 3.00 |
| Total |  |  | 7 |

**P4RSV1B** ud Sostenimiento cruce sin rep. serv. grandes: LMT y tub.DN>500
0 ud × 694.04 (735.68 con costes indirectos) = 0.00

**P4RSV1C** Ud Sostenimiento poste telefonía y/o electricidad BT
0 Ud × 224.88 (238.37 con costes indirectos) = 0.00

**P4RST01** m Reposición línea aérea telefonia poste H>=8m
0 m × 10.74 (11.38 con costes indirectos) = 0.00

**P5ELE110X4** m Can. cama arena PVC 110x4 (calzadas) 0.4x1.0m
0 m × 19.24 (20.39 con costes indirectos) = 0.00

**P5ELE110X2** m Can. cama arena PVC 110 mm x 2 (calzadas) 0.4x1.0m
0 m × 15.42 (16.35 con costes indirectos) = 0.00

**P5ELEZ110X6H** m Can. hormigonada PVC 110 mm x6 Ud cualq. terreno + zanja+rell.
0 m × 31.71 (33.61 con costes indirectos) = 0.00

**P5ELE110X4H** m Can. horm. PVC 110 mm x4 (calzadas) 0.4x1.0m
0 m × 42.87 (45.44 con costes indirectos) = 0.00

**P5ELE110X2H** m Can. horm. PVC 110 mm x2 (calzadas) 0.4x1.0m
0 m × 39.05 (41.39 con costes indirectos) = 0.00

**P5ARQPREF1.0E** Ud Arqueta BT prefabricada inst. elect. 100x100x100 con tapa FD
0 Ud × 206.99 (219.41 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ARQPREF1.0T** Ud Arqueta tipo D telefonia. 100x100x100 con tapa FD
0 Ud × 172.22 (182.55 con costes indirectos) = 0.00

**P5ARQPREF0.8T** Ud Arqueta tipo H telefonia. 80x70x100 con tapa FD
0 Ud × 110.59 (117.23 con costes indirectos) = 0.00

**P5TF01** m Instalación y tendido comunicación telefónica 50P AL -PVC
0 m × 2.66 (2.82 con costes indirectos) = 0.00

**P5COMR63X6H** m Can. hormigonada PE 63 x3 (tritub) cualq. terreno + zanja+rell.
5 m × 9.95 (10.55 con costes indirectos) = 52.75

| Medición | Uds. | Largo | Parcial |
|---|---|---|---|
| Varios posible afección PK3350 ** | 1 | 5 | 5.00 |
| Total |  |  | 5 |

**P5COMR63X12H** m Can. hormigonada PE 63 x12 cualq. terreno + zanja+rell.
0 m × 21.26 (22.54 con costes indirectos) = 0.00

**P5COMR63X3H** m Can. hormigonada PE 63 x6 cualq. terreno + zanja+rell.
0 m × 17.21 (18.24 con costes indirectos) = 0.00

**P5ARQPREF1.0R** Ud Arqueta tipo 2P comunicaciones 100x100x150 cm con tapa FD
0 Ud × 224.52 (237.99 con costes indirectos) = 0.00

**P5ARQPREF1.3R** Ud Arqueta tipo 2A comunicaciones 130x100x120 cm con tapa FD
0 Ud × 143.53 (152.14 con costes indirectos) = 0.00

**P5ARQPREF1.5R** Ud Arqueta tipo 2b comunicaciones 150x100x130 cm con tapa FD
1 Ud × 151.27 (160.35 con costes indirectos) = 160.35

| Medición | Uds. | Parcial |
|---|---|---|
| Varios posible afección PK3+463 ** | 1 | 1.00 |
| Total |  | 1 |

**P5COM12F** m Cable 12 fibras monomodo
0 m × 1.81 (1.92 con costes indirectos) = 0.00

**P5COM32F** m Cable 32 fibras monomodo
0 m × 3.09 (3.28 con costes indirectos) = 0.00

**P5COM62F** m Cable 62 fibras monomodo
0 m × 5.28 (5.6 con costes indirectos) = 0.00

**P5COMREP64F** ud Repartidor 64 FO
0 ud × 906.27 (960.65 con costes indirectos) = 0.00

**P5COMREP128F** ud Repatidor 128 FO
0 ud × 1812.54 (1921.29 con costes indirectos) = 0.00

**P5COMCAJA64F** ud Caja empalme 64 FO
0 ud × 84.7 (89.78 con costes indirectos) = 0.00

**P5COMCAJA128F** ud Caja empalme 128 FO
0 ud × 155.56 (164.89 con costes indirectos) = 0.00

**P5COMLATFO** ud Latiguillo FO Multimodo
0 ud × 7.42 (7.87 con costes indirectos) = 0.00

###### A1.1.2.7.9 R.S. GAS. (PR) (27/10/2011)
Importe: 305.36

**P4RSV1A** ud Sostenimiento cruce sin rep. serv.DN=<500
1 ud × 288.08 (305.36 con costes indirectos) = 305.36

| Medición | Uds. | Parcial |
|---|---|---|
| Varios ** posible afección en el ámbito | 1 | 1.00 |
| no recogido por INKOLAN |  |  |
| Total |  | 1 |

**P4RSV1B** ud Sostenimiento cruce sin rep. serv. grandes: LMT y tub.DN>500
0 ud × 694.04 (735.68 con costes indirectos) = 0.00

**P4RSV2B** Ud Corte programado servicio GAS pequeño diam.
0 Ud × 388.29 (411.59 con costes indirectos) = 0.00

**P4RSGPE032** m Reposición tub. DN32mm PE-SDR11+arq+valv.+excav+rellenos GAS
0 m × 56.2 (59.57 con costes indirectos) = 0.00

**P4RSGPE063** m Reposición tub. DN63mm PE-SDR11+arq+valv.+excav+rellenos GAS
0 m × 57.83 (61.3 con costes indirectos) = 0.00

**P4RSGPE110** m Reposición tub. DN110mm PE-SDR11+arq+valv.+excav+rellenos GAS
0 m × 66.46 (70.45 con costes indirectos) = 0.00

**P4RSGPE160** m Reposición tub. DN160mm PE-SDR11+arq+valv.+excav+rellenos GAS
0 m × 77.82 (82.49 con costes indirectos) = 0.00

**P4RSGPE200** m Reposición tub. DN200mm PE-SDR11+arq+valv.+excav+rellenos GAS
0 m × 82.36 (87.3 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

###### A1.1.2.7.10 R.S. MOBILIARIO (PR) (01/01/2004)
Importe: 121.33

**P5DESMMOB01** ud Desmontaje y reposición mobiliario urbano+cimentación
1 ud × 114.46 (121.33 con costes indirectos) = 121.33

| Medición | Uds. | Parcial |
|---|---|---|
| Varios provisión en el tramo ( glorieta y otros) | 1 | 1.00 |
| Total |  | 1 |

**P5JARD** Ud Jardinera en Fundición dúctil
0 Ud × 348.7 (369.62 con costes indirectos) = 0.00

**P4BANCO1** Ud Banco 1,80 m de madera tronco.
0 Ud × 127.25 (134.89 con costes indirectos) = 0.00

**P4BANCO2** Ud Banco 2.0 m modelo urbano homologado
0 Ud × 204.02 (216.26 con costes indirectos) = 0.00

**P85BANCO3** Ud Banco fundición artística 2,06
0 Ud × 337.89 (358.16 con costes indirectos) = 0.00

**P4BANCO3** Ud Banco tipo paseo Granito+tablón madera
0 Ud × 548.55 (581.46 con costes indirectos) = 0.00

**P85PAP1** Ud Papelera basc. acer. postes 50 l. (homologada)
0 Ud × 167.77 (177.84 con costes indirectos) = 0.00

**P85PAP2** Ud Papelera basc. plástica.50 l. farola (homologada)
0 Ud × 51.88 (54.99 con costes indirectos) = 0.00

**P41BARAND07** m Barandilla en acero inox. accesibilidad S/D 8/2003
0 m × 201.12 (213.19 con costes indirectos) = 0.00

**P41BARAND06** m Barandilla estética reforzada S275JR tipo sol
0 m × 70.62 (74.86 con costes indirectos) = 0.00

**P5CERRAM0D2** m Desmontaje de cerramiento y/o barandilla de madera+ reutilz.
0 m × 6.84 (7.25 con costes indirectos) = 0.00

**P-105AMBCER02** m Barandilla madera reutiliz.+p.p. cimiento, ancl, partes perdida
0 m × 17.56 (18.61 con costes indirectos) = 0.00

**P-105AMBCER01** m Modulo barandilla rollizo madera tratada de pino de 2 m.
0 m × 32.17 (34.1 con costes indirectos) = 0.00

**P41BARAND03** m Barandilla madera normalizada montantes verticales
0 m × 37.06 (39.28 con costes indirectos) = 0.00

**P-105AMBCART2** Ud Cartel tipo-2 Flecha Indicativa
0 Ud × 123.62 (131.04 con costes indirectos) = 0.00

**P-105AMBCART1** Ud Cartel tipo-1 Tejadillo
0 Ud × 1278.31 (1355.01 con costes indirectos) = 0.00

**P-105AMBCART3** Ud Cartel tipo-3 Hito
0 Ud × 122.15 (129.48 con costes indirectos) = 0.00

**P-105AMBCART4** Ud Cartel tipo-4 Señal indicadora
0 Ud × 63.89 (67.72 con costes indirectos) = 0.00

**P-105AMBCART5** Ud Cartel tipo-5 Mesa Mirador
0 Ud × 714.14 (756.99 con costes indirectos) = 0.00

**P-105AMBCA01** Ud Caja anidadera de madera
0 Ud × 21.03 (22.29 con costes indirectos) = 0.00

**P-105AMBMIR01** Ud Mirador de 4x3 en base de cimiento de hormigón armado
0 Ud × 4330.73 (4590.57 con costes indirectos) = 0.00

**P-105AMBPAP2** Ud Papelera rústica de tablillas de 60 cm con dos pies de mad.
0 Ud × 183.9 (194.93 con costes indirectos) = 0.00

**P-105AMBBANC1** Ud Banco 1,80 m de madera tronco.
0 Ud × 210.07 (222.67 con costes indirectos) = 0.00

#### A1.1.3. RAMAL GUADACORTE (31/01/2000)
Importe: 2430463.96

##### A1.1.3.1 TRABAJOS PREVIOS Y MOVIMIENTO DE TIERRAS (GC) (01/01/2004)
Importe: 246285.87

**P1MT06A** m³ Demolición muro o losa hormigón armado+tte+canon
0 m³ × 46.51 (49.3 con costes indirectos) = 0.00

**P1MT06B** m³ Demolición muro en masa o mamposteria+tte+canon
0 m³ × 28.51 (30.22 con costes indirectos) = 0.00

**P1MT06C** m² Demolición pavimento hormigón o acerado 40 cm espesor+tte+canon
0 m² × 6.28 (6.66 con costes indirectos) = 0.00

**P1MT06D** m³ Demolición pavimento de mezcla bituminosa+tte+canon
0 m³ × 14.07 (14.91 con costes indirectos) = 0.00

**P-102AMB-PL01** m² Preparación del terreno y laboreo mecánico
0 m² × 0.18 (0.19 con costes indirectos) = 0.00

**P1MT02A** m² Excavación de tierra vegetal de 35 cm
22731 m² × 0.26 (0.28 con costes indirectos) = 6364.68

| Medición | Uds. | Largo | Parcial |
|---|---|---|---|
| s/ med | 1 | 22731 | 22731.00 |
| Total |  |  | 22731 |

**P1MT02B** m² Extendido de tierra vegetal procedente excav/acopio 35 cm
22731 m² × 0.27 (0.29 con costes indirectos) = 6591.99

| Medición | Uds. | Largo | Parcial |
|---|---|---|---|
| s/ med | 1 | 22731 | 22731.00 |
| Total |  |  | 22731 |

**P-102AMB-PL03** m² Desbroce manual y selectivo del terreno
0 m² × 5.42 (5.75 con costes indirectos) = 0.00

**P1MT01A** m² Desbroce y limpieza con med mec.(baja densidad arbórea)
2153 m² × 0.19 (0.2 con costes indirectos) = 430.60

| Medición | Uds. | Largo | Parcial |
|---|---|---|---|
| s/ med | 1 | 2153 | 2153.00 |
| Total |  |  | 2153 |

**P1MT01B** m² Desbroce y limpieza con med mec.(alta densidad arbórea)
20578 m² × 3.88 (4.11 con costes indirectos) = 84575.58

| Medición | Uds. | Largo | Parcial |
|---|---|---|---|
| s/ med aux | 1 | 20578 | 20578.00 |
| Total |  |  | 20578 |

**P1MT03A1** m³ Excavación localizadas roca+agotam+Tte vertedero
0 m³ × 12.01 (12.73 con costes indirectos) = 0.00

**P1MT03B1** m³ Excavación localizadas medio-duro+agotam+Tte vertedero
7764 m³ × 3.86 (4.09 con costes indirectos) = 31754.76

| Medición | Uds. | Largo | Ancho | Alto | Parcial |
|---|---|---|---|---|---|
| s/ med | 1 | 6564 |  |  | 6564.00 |
| Pozos de ataque y salida de hincas dirigidas | 1 | 20 | 5 | 1.5 | 150.00 |
|  | 1 | 20 | 5 | 1.5 | 150.00 |
|  | 1 | 20 | 5 | 1.5 | 150.00 |
|  | 1 | 20 | 5 | 1.5 | 150.00 |
|  | 1 | 20 | 5 | 1.5 | 150.00 |
|  | 1 | 20 | 5 | 1.5 | 150.00 |
|  | 1 | 20 | 5 | 1.5 | 150.00 |
|  | 1 | 20 | 5 | 1.5 | 150.00 |
| ** terrenos fangosos prov hinca dirigida |  |  |  |  |  |
| sostenimientos laterales |  |  |  |  |  |
| Total |  |  |  |  | 7764 |

**P1MT03B2** m³ sobrecoste excav. localizadas bajo servicios
319 m³ × 0.98 (1.04 con costes indirectos) = 331.76

| Medición | Uds. | Largo | Parcial |
|---|---|---|---|
| s/ med | 1 | 319 | 319.00 |
| Total |  |  | 319 |

**P1MT03C1** m³ Excavación loc. blando/medio+agotam+recintos tablest/apan EBAR
0 m³ × 11.54 (12.23 con costes indirectos) = 0.00

**P1MT03G1** m³ Excavación de desmontes suelos + Tte a terraplén o vertedero
0 m³ × 4.05 (4.29 con costes indirectos) = 0.00

**P1MT03H** m³ Excavación de escollera existente+acopio+post. colocacion
0 m³ × 16.46 (17.45 con costes indirectos) = 0.00

**P1MT03I** m² Entibación zanjas y pozos blindada o monocodal
4982 m² × 9.46 (10.03 con costes indirectos) = 49969.46

| Medición | Uds. | Largo | Parcial |
|---|---|---|---|
| s/ med** | 1 | 4982 | 4982.00 |
| Total |  |  | 4982 |

**P1MT03J** m² Entibación zanjas y pozos con tablestacado
1331 m² × 17.94 (19.02 con costes indirectos) = 25315.62

| Medición | Uds. | Largo | Parcial |
|---|---|---|---|
| s/ med perimetro pozos hincas | 1 | 1331 | 1331.00 |
| Perímetro 50m x Alt. excav x 2 |  |  |  |
| en pozo salida y entrada de hincas |  |  |  |
| Asume entibaciones para ataques y salidas |  |  |  |
| Terreno fangoso que requiere tablestacados |  |  |  |
| Total |  |  | 1331 |

**P1MT15-150A** m² Muro pantalla secante pilote mortero M150 DN 150
0 m² × 120.16 (127.37 con costes indirectos) = 0.00

**P1MT15-150B** m Micropilote DN 150 HA-30 Vaina 125/6 p.p. puntales+viga riostra
0 m × 84.58 (89.65 con costes indirectos) = 0.00

**P1MT09** m² Tablestacado recuperable o perdido cualquier profundidad
0 m² × 79.23 (83.98 con costes indirectos) = 0.00

| Medición | Parcial |
|---|---|
| s/ calc |  |
| Total | 0 |

**P1MT04G** m³ Rellenos localizado con encachado roca mejora terreno
544 m³ × 4.62 (4.9 con costes indirectos) = 2665.60

| Medición | Uds. | Largo | Parcial |
|---|---|---|---|
| s/ med | 1 | 544 | 544.00 |
| Total |  |  | 544 |

**P1MT04F** m³ Construcción cama de arena en tuberías
632 m³ × 13.33 (14.13 con costes indirectos) = 8930.16

| Medición | Uds. | Largo | Parcial |
|---|---|---|---|
| s/ med | 1 | 632 | 632.00 |
| Total |  |  | 632 |

**P1MT04F2** m³ Relleno con arena
0 m³ × 13.33 (14.13 con costes indirectos) = 0.00

**P1MT04A** m³ Rellenos localizado con suelos proc. préstamo selec. 33 mm 95%PN
1407 m³ × 5.06 (5.36 con costes indirectos) = 7541.52

| Medición | Uds. | Largo | Parcial |
|---|---|---|---|
| s/ med | 1 | 1407 | 1407.00 |
| Total |  |  | 1407 |

**P1MT04B** m³ Rellenos localizado con suelos proc. excav 150 mm 95%PN
1562.5 m³ × 2.99 (3.17 con costes indirectos) = 4953.13

| Medición | Uds. | Largo | Ancho | Alto | Parcial |
|---|---|---|---|---|---|
| s/ med | 0.1 | 3625 |  |  | 362.50 |
| s/ geotec |  |  |  |  |  |
| Pozos de ataque y salida de hincas dirigidas | 1 | 20 | 5 | 1.5 | 150.00 |
|  | 1 | 20 | 5 | 1.5 | 150.00 |
|  | 1 | 20 | 5 | 1.5 | 150.00 |
|  | 1 | 20 | 5 | 1.5 | 150.00 |
|  | 1 | 20 | 5 | 1.5 | 150.00 |
|  | 1 | 20 | 5 | 1.5 | 150.00 |
|  | 1 | 20 | 5 | 1.5 | 150.00 |
|  | 1 | 20 | 5 | 1.5 | 150.00 |
| Total |  |  |  |  | 1562.5 |

**P1MT04C** m³ Rellenos localizado con suelos proc. préstamo 150 mm 95%PN
3262.5 m³ × 4.29 (4.55 con costes indirectos) = 14844.38

| Medición | Uds. | Largo | Parcial |
|---|---|---|---|
| s/ med | 0.9 | 3625 | 3262.50 |
| s/ informe geotec |  |  |  |
| Material inadecuado ** |  |  |  |
| Total |  |  | 3262.5 |

**P1MT04E** m³ Rellenos localizado con garbancillo 5/15
0 m³ × 9.66 (10.24 con costes indirectos) = 0.00

**P1MT04D** m³ Rellenos localizado con material filtrante 40/80 95%PN
0 m³ × 11.03 (11.69 con costes indirectos) = 0.00

**P1MT05A** m³ Formación de terraplén suelo adecuado préstamo 95% PN
0 m³ × 3.59 (3.81 con costes indirectos) = 0.00

**P1MT05C** m³ Formación de terraplén procedente de excavación 95% PN
0 m³ × 1.54 (1.63 con costes indirectos) = 0.00

**P1MT05B** m³ Formación de terraplén procedente de préstamos suelo selec.95%PN
0 m³ × 4.3 (4.56 con costes indirectos) = 0.00

**P4HG-002F** m³ Hormigón HNE-150 y/o ciclópeo cruces arroyo
0 m³ × 31.13 (33 con costes indirectos) = 0.00

**P4HG-002B** m³ Hormigón HM-20/B/20/IIa Elementos horizontales y verticales
0 m³ × 55.85 (59.2 con costes indirectos) = 0.00

**P4HG-002C** m³ Hormigón HM-20/B/20/III y IV-Qb SR horizontales y verticales
33 m³ × 57.65 (61.11 con costes indirectos) = 2016.63

| Medición | Uds. | Largo | Parcial |
|---|---|---|---|
| Protecciones s/med | 1 | 33 | 33.00 |
| Total |  |  | 33 |

**P1MT08ESC150** m³ Escollera 150 Kg careada
0 m³ × 14.57 (15.44 con costes indirectos) = 0.00

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
0 m² × 1.69 (1.79 con costes indirectos) = 0.00

**P1MT08BASEZA1** m³ Zahorra artificial
0 m³ × 10.9 (11.55 con costes indirectos) = 0.00

**P1MT08BASEZA2** m² Escarificado camino +30%Zahorra artificial
0 m² × 1.86 (1.97 con costes indirectos) = 0.00

##### A1.1.3.2 TUBERÍAS (GC) (24/10/2011)
Importe: 295064.96

**P5BANDA250** m Banda de señalización Ancho: 250 mm PVC
1144.35 m × 0.27 (0.29 con costes indirectos) = 331.86

| Medición | Uds. | Largo | Parcial |
|---|---|---|---|
| s/ med | 1 | 1144.35 | 1144.35 |
| Nota : No se incluye hincas |  |  |  |
| Total |  |  | 1144.35 |

**TUB.FD.100AS** m Tubería de FD DN100 saneam. FA40+pp piezas+J.Flex+(PUXi+ZnAl)
0 m × 28.16 (29.85 con costes indirectos) = 0.00

**TUB.FD.100CS** m Tubería de FD DN100 saneam. PFA40+acerroj+(PUXi+ZnAl)
0 m × 33.23 (35.22 con costes indirectos) = 0.00

**TUB.FD.150AS** m Tubería de FD DN150 saneam. FA40+pp piezas+J.Flex+(PUXi+ZnAl)
0 m × 48.43 (51.34 con costes indirectos) = 0.00

**TUB.FD.150CS** m Tubería de FD DN150 saneam. PFA40+pp piezas+acerroj+(PUXi+ZnAl)
0 m × 57.15 (60.58 con costes indirectos) = 0.00

**TUB.FD.200AS** m Tubería de FD DN200 saneam. PFA40+pp piezas+J.Flex+(PUXi+ZnAl)
0 m × 56.92 (60.34 con costes indirectos) = 0.00

**TUB.FD.200CS** m Tubería de FD DN200 saneam. PFA40+pp piezas+acerroj+(PUXi+ZnAl)
0 m × 69.05 (73.19 con costes indirectos) = 0.00

**TUB.FD.250AS** m Tubería de FD DN250 saneam. PFA38+pp piezas+J.Flex+(PUXi+ZnAl)
0 m × 72.31 (76.65 con costes indirectos) = 0.00

**TUB.FD.250BS** m Tubería de FD DN250 saneam. PFA38+pp piezas+J.Flex+(PUXi+PUXe)
0 m × 121.11 (128.38 con costes indirectos) = 0.00

**TUB.FD.250CS** m Tubería de FD DN250 saneam. PFA38+pp piezas+acerroj+(PUXi+ZnAl)
0 m × 85.32 (90.44 con costes indirectos) = 0.00

**TUB.FD.300AS** m Tubería de FD DN300 saneam. PFA35+pp piezas+J.Flex+(PUXi+ZnAl)
0 m × 83.98 (89.02 con costes indirectos) = 0.00

**TUB.FD.300BS** m Tubería de FD DN300 saneam. PFA35+pp piezas+J.Flex+(PUXi+PUXe)
0 m × 116.72 (123.72 con costes indirectos) = 0.00

**TUB.FD.300CS** m Tubería de FD DN300 saneam PFA35+pp piezas+acerroj+(PUXi+ZnAl)
0 m × 99.08 (105.02 con costes indirectos) = 0.00

**TUB.FD.350AS** m Tubería de FD DN350 saneam.PFA32+pp piezas+J.Flex+(PUXi+ZnAl)
0 m × 107.41 (113.85 con costes indirectos) = 0.00

**TUB.FD.350BS** m Tubería de FD DN350 saneam. PFA32+pp piezas+J.Flex+(PUXi+PUXe)
0 m × 149.3 (158.26 con costes indirectos) = 0.00

**TUB.FD.350CS** m Tubería de FD DN350 saneam. PFA32+pp piezas+acerroj+(PUXi+ZnAl)
0 m × 126.74 (134.34 con costes indirectos) = 0.00

**TUB.FD.400AS** m Tubería de FD DN400 saneam. PFA30+pp piezas+J.Flex+(PUXi+ZnAl)
0 m × 123.32 (130.72 con costes indirectos) = 0.00

**TUB.FD.400BS** m Tubería de FD DN400 saneam. PFA30+pp piezas+J.Flex+(PUXi+PUXe)
0 m × 171.41 (181.69 con costes indirectos) = 0.00

**TUB.FD.400CS** m Tubería de FD DN400 saneam. PFA30+pp piezas+acerroj+(PUXi+ZnAl)
0 m × 145.51 (154.24 con costes indirectos) = 0.00

**TUB.FD.450AS** m Tubería de FD DN450 saneam. PFA30+pp piezas+J.Flex+(PUXi+ZnAl)
0 m × 167.48 (177.53 con costes indirectos) = 0.00

**TUB.FD.450BS** m Tubería de FD DN450 saneam. PFA30+pp piezas+J.Flex+(PUXi+PUXe)
0 m × 232.8 (246.77 con costes indirectos) = 0.00

**TUB.FD.450CS** m Tubería de FD DN450 saneam. PFA30+pp piezas+acerroj+(PUXi+ZnAl)
0 m × 197.64 (209.5 con costes indirectos) = 0.00

**TUB.FD.500AS** m Tubería de FD DN500 saneam. PFA28+pp piezas+J. Flex (PUXi+ZnAl)
0 m × 192.27 (203.81 con costes indirectos) = 0.00

**TUB.FD.500BS** m Tubería de FD DN500 saneam. PFA28+pp piezas+J. Flex+(PUXi+PUXe)
0 m × 267.26 (283.3 con costes indirectos) = 0.00

**TUB.FD.500CS** m Tubería de FD DN500 saneam. PFA28+pp piezas+acerroj+(PUXi+ZnAl)
0 m × 226.88 (240.49 con costes indirectos) = 0.00

**TUB.FD.600AS** m Tubería de FD DN600 saneam. PFA26+pp piezas+J.Flex (PUXi+ZnAl)
0 m × 230.54 (244.37 con costes indirectos) = 0.00

**TUB.FD.600BS** m Tubería de FD DN600 saneam. PFA26+pp piezas+J.Flex+(PUXi+PUXe)
0 m × 320.44 (339.67 con costes indirectos) = 0.00

**TUB.FD.600CS** m Tubería de FD DN600 saneam. PFA26+pp piezas+acerroj (PUXi+ZnAl)
0 m × 272.03 (288.35 con costes indirectos) = 0.00

**TUB.FD.600DS** m Tubería de FD DN600 saneam. PFA26+pp piezas+J.Flex+(cem.A+ZnAl)
240.48 m × 185.76 (196.91 con costes indirectos) = 47352.92

**TUB.FD.600ES** m Tubería de FD DN600 saneam. PFA26+pp piezas+J.Flex+(cem.A+PUXe)
903.87 m × 258.2 (273.69 con costes indirectos) = 247380.18

**TUB.PVCO11016** m Tubería PVC-O DN 110 PN16 Clase 500
0 m × 6.23 (6.6 con costes indirectos) = 0.00

**TUB.PVCO11020** m Tubería PVC-O DN 110 PN20 Clase 500
0 m × 7.68 (8.14 con costes indirectos) = 0.00

**TUB.PVCO16020** m Tubería PVC-O DN 160 PN20 Clase 500
0 m × 15.57 (16.5 con costes indirectos) = 0.00

**TUB.PVCO16025** m Tubería PVC-O DN 160 PN25 Clase 500
0 m × 17.6 (18.66 con costes indirectos) = 0.00

**TUB.PVCO20020** m Tubería PVC-O DN 200PN20 Clase 500
0 m × 24.17 (25.62 con costes indirectos) = 0.00

**TUB.PVCO25020** m Tubería PVC-O DN 250PN20 Clase 500
0 m × 30.72 (32.56 con costes indirectos) = 0.00

**TUB.PVCO30020** m Tubería PVC-O DN 315PN20 Clase 500
0 m × 40.99 (43.45 con costes indirectos) = 0.00

**TUB.PVCO40020** m Tubería PVC-O DN 400PN20 Clase 500
0 m × 77.97 (82.65 con costes indirectos) = 0.00

**TUB.PVCO50020** m Tubería PVC-O DN 500PN20 Clase 500
0 m × 106.44 (112.83 con costes indirectos) = 0.00

**P4TUB200PVC** m Tubería PVC D=200 mm SN-8
0 m × 19.12 (20.27 con costes indirectos) = 0.00

**P4TUB315PVC** m Tubería PVC D=315 mm SN-8
0 m × 26.55 (28.14 con costes indirectos) = 0.00

**P4TUB400PVC** m Tubería PVC D=400 mm SN-8
0 m × 30.27 (32.09 con costes indirectos) = 0.00

**P4TUB500PVC** m Tubería PVC D=500 mm SN-8
0 m × 39.88 (42.27 con costes indirectos) = 0.00

**P6TUBPE063.06** m Tubería de PE100 DN63 PN6
0 m × 2.6 (2.76 con costes indirectos) = 0.00

**P6TUBPE063.10** m Tubería de PE100 DN63 PN10
0 m × 2.87 (3.04 con costes indirectos) = 0.00

**P6TUBPE063.16** m Tubería de PE100 DN63 PN16
0 m × 4.3 (4.56 con costes indirectos) = 0.00

**P6TUBPE075.06** m Tubería de PE100 DN75 PN6
0 m × 3.24 (3.43 con costes indirectos) = 0.00

**P6TUBPE075.10** m Tubería de PE100 DN75 PN10
0 m × 3.62 (3.84 con costes indirectos) = 0.00

**P6TUBPE075.16** m Tubería de PE100 DN75 PN16
0 m × 4.75 (5.04 con costes indirectos) = 0.00

**P6TUBPE080.10** m Tubería de PE100 DN80 PN10
0 m × 3.79 (4.02 con costes indirectos) = 0.00

**P6TUBPE090.06** m Tubería de PE100 DN90 PN6
0 m × 4.19 (4.44 con costes indirectos) = 0.00

**P6TUBPE090.10** m Tubería de PE100 DN90 PN10
0 m × 4.75 (5.04 con costes indirectos) = 0.00

**P6TUBPE090.16** m Tubería de PE100 DN90 PN16
0 m × 6.35 (6.73 con costes indirectos) = 0.00

**P6TUBPE110.16** m Tubería de PE100 DN110 PN16
0 m × 8.93 (9.47 con costes indirectos) = 0.00

**P6TUBPE160.16** m Tubería de PE100 DN160PN16
0 m × 17.67 (18.73 con costes indirectos) = 0.00

**P6TUBPE700.16** m Tubería de PE100 DN710PN16
0 m × 363.52 (385.33 con costes indirectos) = 0.00

**P6TUBPE75.16** m Tubería de PE100 DN75 PN16
0 m × 4.97 (5.27 con costes indirectos) = 0.00

**P6TUBPE110.06** m Tubería de PE100 DN110PN6
0 m × 5.53 (5.86 con costes indirectos) = 0.00

**P6TUBPE110.10** m Tubería de PE100 DN110 PN10
0 m × 6.33 (6.71 con costes indirectos) = 0.00

**P6TUBPE125.06** m Tubería de PE100 DN125PN6
0 m × 6.77 (7.18 con costes indirectos) = 0.00

**P6TUBPE125.10** m Tubería de PE100 DN125PN10
0 m × 7.78 (8.25 con costes indirectos) = 0.00

**P6TUBPE125.16** m Tubería de PE100 DN125PN16
0 m × 11.33 (12.01 con costes indirectos) = 0.00

**P6TUBPE125.20** m Tubería de PE100 DN125PN20
0 m × 12.39 (13.13 con costes indirectos) = 0.00

**P6TUBPE140.06** m Tubería de PE100 DN140PN6
0 m × 10.62 (11.26 con costes indirectos) = 0.00

**P6TUBPE140.16** m Tubería de PE100 DN140PN16
0 m × 13.24 (14.03 con costes indirectos) = 0.00

**P6TUBPE160.10** Ml Tubería PE100 DN 160 mm PN10
0 Ml × 10.32 (10.94 con costes indirectos) = 0.00

**P6TUBPE200.10** m Tubería de PE100 DN200PN10
0 m × 31.53 (33.42 con costes indirectos) = 0.00

**P6TUBPE200.16** m Tubería de PE100 DN200PN16
0 m × 39.23 (41.58 con costes indirectos) = 0.00

**P6TUBPE250.16** m Tubería de PE100 DN250PN16
0 m × 38.38 (40.68 con costes indirectos) = 0.00

**P6TUBPE250.20** m Tubería de PE100 DN250PN20
0 m × 40.41 (42.83 con costes indirectos) = 0.00

**P6TUBPE315.06** m Tubería de PE100 DN315PN6
0 m × 30.63 (32.47 con costes indirectos) = 0.00

**P6TUBPE315.10** m Tubería de PE100 DN315PN10
0 m × 48.05 (50.93 con costes indirectos) = 0.00

**P6TUBPE315.20** m Tubería de PE100 DN3150PN20
0 m × 80.7 (85.54 con costes indirectos) = 0.00

**P6TUBPE350.06** m Tubería de PE100 DN350PN6
0 m × 49.2 (52.15 con costes indirectos) = 0.00

**P6TUBPE350.16** m Tubería de PE100 DN350PN16
0 m × 52.53 (55.68 con costes indirectos) = 0.00

**P6TUBPE350.20** m Tubería de PE100 DN360PN20
0 m × 88.24 (93.53 con costes indirectos) = 0.00

**P6TUBPE400.06** m Tubería de PE100 DN400PN6
0 m × 65.46 (69.39 con costes indirectos) = 0.00

**P6TUBPE500.06** m Tubería de PE100 DN500PN6
0 m × 81.53 (86.42 con costes indirectos) = 0.00

**P6TUBPE500.16** m Tubería de PE100 DN500PN16
0 m × 195.67 (207.41 con costes indirectos) = 0.00

**P6TUBPE500.20** m Tubería de PE100 DN500PN20
0 m × 140.06 (148.46 con costes indirectos) = 0.00

##### A1.1.3.3 VALVULERÍA Y ELEMENTOS DE CONTROL ARQUETAS (GC) (01/09/2005)
Importe: 87137.44

###### A1.1.3.3.1 VALVULERÍA ARQUETAS (GC) (01/09/2005)
Importe: 84988.1

**P41ETT-001B** kg Acero inoxidable AISI-316L
2693.5 kg × 5.64 (5.98 con costes indirectos) = 16107.13

| Medición | Uds. | Largo | Parcial |
|---|---|---|---|
| s/ med ** | 1 | 2693.5 | 2693.50 |
| Total |  |  | 2693.5 |

**P6PM80INX** ud Carrete pasamuros 80 mm AISI 316 brida-brida
0 ud × 80.78 (85.63 con costes indirectos) = 0.00

**P6PM100INX** ud Carrete pasamuros 100 mm AISI 316 brida-brida
0 ud × 91.58 (97.07 con costes indirectos) = 0.00

**P6PM125INX** ud Carrete pasamuros 125 mm AISI 316 brida-brida
0 ud × 137.89 (146.16 con costes indirectos) = 0.00

**P6PM150INX** ud Carrete pasamuros 150mm AIS I316 brida-brida
8 ud × 165.91 (175.86 con costes indirectos) = 1406.88

| Medición | Uds. | Parcial |
|---|---|---|
| s/ med | 8 | 8.00 |
| Total |  | 8 |

**P6PM200INX** ud Carrete pasamuros 200mm AISI 316 brida-brida
0 ud × 197.43 (209.28 con costes indirectos) = 0.00

**P6PM250INX** ud Carrete pasamuros 250mm AISI 316 brida-brida
0 ud × 204.84 (217.13 con costes indirectos) = 0.00

**P6PM300INX** ud Carrete pasamuros 300mm AISI316 brida-brida
0 ud × 238.71 (253.03 con costes indirectos) = 0.00

**P6PM350INX** ud Carrete pasamuros 350mm AISI316 brida-brida
0 ud × 258.55 (274.06 con costes indirectos) = 0.00

**P6PM400INX** ud Carrete pasamuros 400mm AISI316 brida-brida
0 ud × 289.09 (306.44 con costes indirectos) = 0.00

**P6PM450INX** ud Carrete pasamuros 450mm AISI316 brida-brida
2 ud × 360.89 (382.54 con costes indirectos) = 765.08

**P6PM500INX** ud Carrete pasamuros 500mm AISI316 brida-brida
0 ud × 396.46 (420.25 con costes indirectos) = 0.00

**P6PM600INX** Ud Carrete pasamuros 600mm AISI316
30 Ud × 472.02 (500.34 con costes indirectos) = 15010.20

| Medición | Uds. | Parcial |
|---|---|---|
| s/ med | 30 | 30.00 |
| Total |  | 30 |

**P6VENT025.16S** ud Ventosa trifuncional DN25 mm PN16 saneamiento
0 ud × 149.59 (158.57 con costes indirectos) = 0.00

**P6VENT050.16S** ud Ventosa trifuncional DN50 mm PN16 saneamiento
0 ud × 201.26 (213.34 con costes indirectos) = 0.00

**P6VENT080.16S** ud Ventosa trifuncional DN80 mm PN16 sanamiento
1 ud × 365.85 (387.8 con costes indirectos) = 387.80

| Medición | Uds. | Parcial |
|---|---|---|
| s/ med | 1 | 1.00 |
| Total |  | 1 |

**P6VENT100.16S** ud Ventosa trifuncional DN100 mm PN16 saneamiento
0 ud × 590.36 (625.78 con costes indirectos) = 0.00

**P6VENT150.16S** ud Ventosa trifuncional DN150 mm PN16 saneamiento
15 ud × 929.58 (985.35 con costes indirectos) = 14780.25

| Medición | Uds. | Parcial |
|---|---|---|
| s/ med | 15 | 15.00 |
| Total |  | 15 |

**P6VENT-CARB01** ud Filtro cartucho carbón activo 3Kg ventosas
4 ud × 177.53 (188.18 con costes indirectos) = 752.72

| Medición | Uds. | Parcial |
|---|---|---|
| QE-600H>4-PK-4 | 1 | 1.00 |
| AV1-600H>4-PK-8 | 1 | 1.00 |
| AV1-600-PK-100 | 1 | 1.00 |
| ACV2-600-PK-240 | 1 | 1.00 |
| Total |  | 4 |

**P6VC.060.16** ud Válvula compuerta ø 50/60 mm, 16 atm, instalada
0 ud × 64.2 (68.05 con costes indirectos) = 0.00

**P6VC.080.16** ud Válvula compuerta ø 80 mm, 16 atm, instalada
1 ud × 72.57 (76.92 con costes indirectos) = 76.92

| Medición | Uds. | Parcial |
|---|---|---|
| s/ med caudalim | 1 | 1.00 |
| Total |  | 1 |

**P6VC.100.16** ud Válvula compuerta ø 100 mm, 16 atm, instalada
0 ud × 155.78 (165.13 con costes indirectos) = 0.00

**P6VC.125.16** ud Válvula compuerta ø 125 mm, 16 atm, instalada
0 ud × 228.1 (241.79 con costes indirectos) = 0.00

**P6VC.150.16** ud Válvula compuerta ø 150 mm, 16 atm, instalada
15 ud × 285.29 (302.41 con costes indirectos) = 4536.15

| Medición | Uds. | Parcial |
|---|---|---|
| s/ med | 15 | 15.00 |
| Total |  | 15 |

**P6VC.150.20** ud Válvula compuerta ø 150 mm, 20/25 atm, instalada
0 ud × 305.51 (323.84 con costes indirectos) = 0.00

**P6VM.80.16** ud Válvula mariposa ø 80 mm, 16 atm, instalada
0 ud × 252.37 (267.51 con costes indirectos) = 0.00

**P6VM.100.16** ud Válvula mariposa ø 100 mm, 16 atm, instalada. Manual
0 ud × 331.8 (351.71 con costes indirectos) = 0.00

**P6VM.100.20** ud Válvula mariposa ø 100 mm, 20/25 atm, instalada. Manual
0 ud × 387.58 (410.83 con costes indirectos) = 0.00

**P6VM.125.16** ud Válvula mariposa ø 125 mm, 16 atm, instalada. Manual
0 ud × 417.92 (443 con costes indirectos) = 0.00

**P6VM.150.16** ud Válvula mariposa ø 150 mm, 16 atm, instalada. Manual
2 ud × 500.77 (530.82 con costes indirectos) = 1061.64

| Medición | Uds. | Parcial |
|---|---|---|
| s/ med | 2 | 2.00 |
| Total |  | 2 |

**P6VM.150.20** ud Válvula mariposa ø 150 mm, 20/25 atm, instalada. Manual
0 ud × 662.54 (702.29 con costes indirectos) = 0.00

**P6VM.200.16** ud Válvula mariposa ø 200 mm, 16 atm, instalada. Manual
0 ud × 638.07 (676.35 con costes indirectos) = 0.00

**P6VM.200.20** ud Válvula mariposa ø 200 mm, 20/25 atm, instalada. Manual
0 ud × 845.83 (896.58 con costes indirectos) = 0.00

**P6VM.250.16** ud Válvula mariposa ø 250 mm, 16 atm, instalada. Manual
0 ud × 785.12 (832.23 con costes indirectos) = 0.00

**P6VM.250.20** ud Válvula mariposa ø 250 mm, 20/25 atm, instalada. Manual
0 ud × 964.99 (1022.89 con costes indirectos) = 0.00

**P6VM.300.16** ud Válvula mariposa ø 300 mm, 16 atm, instalada. Manual
0 ud × 1231.15 (1305.02 con costes indirectos) = 0.00

**P6VM.300.20** ud Válvula mariposa ø 300 mm, 20/25 atm, instalada. Manual
0 ud × 1667.67 (1767.73 con costes indirectos) = 0.00

**P6VM.350.16** ud Válvula mariposa ø 350 mm, 16 atm, instalada. Manual
0 ud × 1370.4 (1452.62 con costes indirectos) = 0.00

**P6VM.400.16** ud Válvula mariposa ø 400 mm, 16 atm, instalada. Manual
0 ud × 1906.07 (2020.43 con costes indirectos) = 0.00

**P6VM.400.20** ud Válvula mariposa ø 400 mm, 20/25 atm, instalada. Manual
0 ud × 2463.9 (2611.73 con costes indirectos) = 0.00

**P6VM.450.16** ud Válvula mariposa ø 450 mm, 16 atm, instalada. Manual
0 ud × 2150.13 (2279.14 con costes indirectos) = 0.00

**P6VM.450.20** ud Válvula mariposa ø 450 mm, 20/25 atm, instalada. Manual
0 ud × 2763.86 (2929.69 con costes indirectos) = 0.00

**P6VM.500.16** ud Válvula mariposa ø 500 mm, 16 atm, instalada. Manual
0 ud × 2271.06 (2407.32 con costes indirectos) = 0.00

**P6VM.500.20** ud Válvula mariposa ø 500 mm, 20/25 atm, instalada. Manual
0 ud × 3086.9 (3272.11 con costes indirectos) = 0.00

**P6VM.600.16** Ud Válvula mariposa ø600 mm, 16 atm, instalada. Manual
8 Ud × 2823.33 (2992.73 con costes indirectos) = 23941.84

| Medición | Uds. | Parcial |
|---|---|---|
| s/ med | 8 | 8.00 |
| Total |  | 8 |

**P6VM.600.16M** Ud Válvula mariposa ø600 mm, 16 atm, instalada. Motorizada
0 Ud × 7058.28 (7481.78 con costes indirectos) = 0.00

**P6VM.600.20M** Ud Válvula mariposa ø 600 mm, 20/25 atm, instalada. Motorizada
0 Ud × 9242.75 (9797.32 con costes indirectos) = 0.00

**P6CD.080.16** ud Carrete desmontaje DN80 PN16
0 ud × 49.23 (52.18 con costes indirectos) = 0.00

**P6CD.100.16** ud Carrete desmontaje DN100 PN16
0 ud × 69.69 (73.87 con costes indirectos) = 0.00

**P6CD.100.20** ud Carrete desmontaje DN100 PN20/25
0 ud × 84.29 (89.35 con costes indirectos) = 0.00

**P6CD.125.16** ud Carrete desmontaje DN125 PN16
0 ud × 112.19 (118.92 con costes indirectos) = 0.00

**P6CD.150.16** ud Carrete desmontaje DN150PN16
8 ud × 146.18 (154.95 con costes indirectos) = 1239.60

| Medición | Uds. | Parcial |
|---|---|---|
| s/ med | 8 | 8.00 |
| Total |  | 8 |

**P6CD.150.20** ud Carrete desmontaje DN150-180 PN20/25
0 ud × 179.15 (189.9 con costes indirectos) = 0.00

**P6CD.200.16** ud Carrete desmontaje DN200 PN16
0 ud × 176.13 (186.7 con costes indirectos) = 0.00

**P6CD.200.20** ud Carrete desmontaje DN200 PN20/25
0 ud × 228.66 (242.38 con costes indirectos) = 0.00

**P6CD.250.16** ud Carrete desmontaje DN250 PN16
0 ud × 195.53 (207.26 con costes indirectos) = 0.00

**P6CD.250.20** ud Carrete desmontaje DN250 PN20
0 ud × 287.77 (305.04 con costes indirectos) = 0.00

**P6CD.300.16** ud Carrete desmontaje DN 300 PN16
0 ud × 269.38 (285.54 con costes indirectos) = 0.00

**P6CD.300.20** ud Carrete desmontaje DN 300 PN20/25
0 ud × 334.62 (354.7 con costes indirectos) = 0.00

**P6CD.350.16** ud Carrete desmontaje DN 350 PN16
0 ud × 292.32 (309.86 con costes indirectos) = 0.00

**P6CD.400.16** ud Carrete desmontaje DN 400 PN16
0 ud × 391.23 (414.7 con costes indirectos) = 0.00

**P6CD.400.20** ud Carrete desmontaje DN 400 PN20/25
0 ud × 428.78 (454.51 con costes indirectos) = 0.00

**P6CD.450.16** ud Carrete desmontaje DN 450 PN16
1 ud × 449.48 (476.45 con costes indirectos) = 476.45

**P6CD.500.16** ud Carrete desmontaje DN 500 PN16
0 ud × 428.99 (454.73 con costes indirectos) = 0.00

**P6CD.500.20** ud Carrete desmontaje DN 500 PN20/25
0 ud × 496.95 (526.77 con costes indirectos) = 0.00

**P6CD.600.16** ud Carrete desmontaje DN 600 PN16
8 ud × 524.23 (555.68 con costes indirectos) = 4445.44

**P6CD.600.20** ud Carrete desmontaje DN 600 PN20/25
0 ud × 620.53 (657.76 con costes indirectos) = 0.00

**P6VR.050.16** ud Válvula de retención DN 50mm PN 16
0 ud × 70.42 (74.65 con costes indirectos) = 0.00

**P6VR.063.16** ud Válvula de retención DN 65mm PN 16
0 ud × 93.31 (98.91 con costes indirectos) = 0.00

**P6VR.080.16** ud Válvula de retención DN 80mm PN 16
0 ud × 125.3 (132.82 con costes indirectos) = 0.00

**P6VR.100.16** ud Válvula de retención DN 100 mm PN 16
0 ud × 139.85 (148.24 con costes indirectos) = 0.00

**P6VR.125.16** ud Válvula de retención DN 125mm PN 16
0 ud × 178.5 (189.21 con costes indirectos) = 0.00

**P6VR.150.16** ud Válvula de retención DN 150mm PN 16
0 ud × 208.07 (220.55 con costes indirectos) = 0.00

**P6VR.200.16** ud Válvula de retención DN 200mm PN 16
0 ud × 271.46 (287.75 con costes indirectos) = 0.00

**P6VR.250.16** ud Válvula de retención DN 250mm PN 16
0 ud × 494.68 (524.36 con costes indirectos) = 0.00

**P6VR.300.16** ud Válvula de retención DN 300 mm PN 16
0 ud × 594.68 (630.36 con costes indirectos) = 0.00

**P6VRP.100.16** ud Válvula reductora presión membrana PN16 Ø100
0 ud × 805.39 (853.71 con costes indirectos) = 0.00

**P6VRP.150.16** ud Válvula reductora presión membrana PN16Ø150
0 ud × 1303.95 (1382.19 con costes indirectos) = 0.00

**P6VRP.200.16** ud Válvula reductora presión membrana PN16 Ø200
0 ud × 2147.7 (2276.56 con costes indirectos) = 0.00

**P6VRP.250.16** ud Válvula reductora presión membrana PN16 Ø250
0 ud × 2531.2 (2683.07 con costes indirectos) = 0.00

**P6VRP.300.16** ud Válvula reductora presión membrana PN16 Ø300
0 ud × 4678.92 (4959.66 con costes indirectos) = 0.00

**P6VRP.350.16** ud Válvula reductora presión membrana PN20 Ø350
0 ud × 5829.44 (6179.21 con costes indirectos) = 0.00

**P6VLL200.16** ud Válvula llenado pistón piloto PN16 Ø200+Lim.caudal+sost. presión
0 ud × 4309.32 (4567.88 con costes indirectos) = 0.00

**P6VLL300.16** ud Válvula llenado pistón piloto PN16 Ø300+Lim.caudal+sost. presión
0 ud × 7182.22 (7613.15 con costes indirectos) = 0.00

**P6FG.100.16** ud Filtro globo PN 16 Ø100
0 ud × 1027.37 (1089.01 con costes indirectos) = 0.00

**P6FG.100.25** ud Filtro globo PN 25 Ø100
0 ud × 1214.23 (1287.08 con costes indirectos) = 0.00

**P6FG.150.16** ud Filtro globo PN 16 Ø150
0 ud × 1603.42 (1699.63 con costes indirectos) = 0.00

**P6FG.150.25** ud Filtro globo PN 25 Ø150
0 ud × 1854.97 (1966.27 con costes indirectos) = 0.00

**P6FG.200.16** ud Filtro globo PN 16 Ø200
0 ud × 2547.6 (2700.46 con costes indirectos) = 0.00

**P6FG.200.25** ud Filtro globo PN 25 Ø200
0 ud × 2801.28 (2969.36 con costes indirectos) = 0.00

**P6FG.250.16** ud Filtro globo PN 16 Ø250
0 ud × 3289.79 (3487.18 con costes indirectos) = 0.00

**P6FG.250.25** ud Filtro globo PN 25 Ø250
0 ud × 3761.63 (3987.33 con costes indirectos) = 0.00

**P6FG.300.16** ud Filtro globo PN 16 Ø300
0 ud × 4750.32 (5035.34 con costes indirectos) = 0.00

**P6FG.300.25** ud Filtro globo PN 25 Ø300
0 ud × 5203.07 (5515.25 con costes indirectos) = 0.00

**P6FG.350.16** ud Filtro globo PN 16 Ø350
0 ud × 6457.76 (6845.23 con costes indirectos) = 0.00

**P6FG.350.25** ud Filtro globo PN 25 Ø350
0 ud × 6995.14 (7414.85 con costes indirectos) = 0.00

**P6FG.400.16** ud Filtro globo PN 16 Ø400
0 ud × 8051.61 (8534.71 con costes indirectos) = 0.00

**P6FR.400.16** ud Filtro paso recto PN 16 Ø400
0 ud × 4661.9 (4941.61 con costes indirectos) = 0.00

**P6FR.500.16** ud Filtro paso recto PN 16 Ø500
0 ud × 6566.88 (6960.89 con costes indirectos) = 0.00

**P6FR.600.16** ud Filtro paso recto PN 16 Ø600
0 ud × 9850.23 (10441.24 con costes indirectos) = 0.00

**P6VALIV150.16** ud Válvula alivio pilotada de pistón PN16 Ø150
0 ud × 3597.81 (3813.68 con costes indirectos) = 0.00

**P6VALIV300.16** ud Válvula alivio pilotada de pistón PN16 Ø300
0 ud × 10845.36 (11496.08 con costes indirectos) = 0.00

**P6VALIV350.16** ud Válvula alivio pilotada de pistón PN16 Ø350
0 ud × 12321.31 (13060.59 con costes indirectos) = 0.00

**P6VALIC500.16** ud Válvula alivio pilotada de pistón PN16 Ø500
0 ud × 17341.36 (18381.84 con costes indirectos) = 0.00

###### A1.1.3.3.2 ELEMENTOS DE CONTROL EN ARQUETA (Gc) (18/11/2011)
Importe: 2149.34

**P6CAU200.16M** ud Caudalímetro mecánico tub. llena PN 16 Ø200
0 ud × 904.91 (959.2 con costes indirectos) = 0.00

**P6CAU50.16U** ud Caudalímetro ultrasónico PN 16 Ø50
0 ud × 536.86 (569.07 con costes indirectos) = 0.00

**P6CAU65.16U** ud Caudalímetro ultrasónico PN 16 Ø65
0 ud × 619.46 (656.63 con costes indirectos) = 0.00

**P6CAU100.16U** ud Caudalímetro ultrasónico PN 16 Ø100
0 ud × 809.44 (858.01 con costes indirectos) = 0.00

**P6CAU150.16U** ud Caudalímetro ultrasónico PN 16 Ø150
0 ud × 925.07 (980.57 con costes indirectos) = 0.00

**P6CAU200.16E** ud Caudalímetro electromagnético tub. llena PN 16 Ø200
0 ud × 904.91 (959.2 con costes indirectos) = 0.00

**P6CAU250.16E** ud Caudalímetro electromagnético tub. llena PN 16 Ø250
0 ud × 1016.67 (1077.67 con costes indirectos) = 0.00

**P6CAU300.16E** ud Caudalímetro electromagnético tub. llena PN 16 Ø300
0 ud × 1253.81 (1329.04 con costes indirectos) = 0.00

**P6CAU400.16E** ud Caudalímetro electromagnético tub. llena PN 16 Ø400
0 ud × 1706.26 (1808.64 con costes indirectos) = 0.00

**P6CAU450.16E** ud Caudalímetro electromagnético tub. llena PN 16 Ø450
1 ud × 1889.35 (2002.71 con costes indirectos) = 2002.71

**P6CAU500.16E** ud Caudalímetro electromagnético tub. llena PN 16 Ø500
0 ud × 2015.18 (2136.09 con costes indirectos) = 0.00

**P6CAU600.16E** ud Caudalímetro electromagnético tub. llena PN 16 Ø600
0 ud × 3494.28 (3703.94 con costes indirectos) = 0.00

**P6CAU600.25E** ud Caudalímetro electromagnético tub. llena PN 25 Ø600
0 ud × 3790.4 (4017.82 con costes indirectos) = 0.00

**P6CAU400.25E** ud Caudalímetro electromagnético tub. llena PN 25 Ø400
0 ud × 2302.28 (2440.42 con costes indirectos) = 0.00

**P6MAN01** ud Manómetro en baño de glicerina
1 ud × 66.11 (70.08 con costes indirectos) = 70.08

**P5ELE20GALV** m Tubo galvanizado estanco 20 mm
5 m × 4.98 (5.28 con costes indirectos) = 26.40

**P5ELECAJA4** ud Cajas de distribución 175 x 175 x 95
1 ud × 28.25 (29.95 con costes indirectos) = 29.95

**P5ELEM2X1.5TT** m Manguera electrica 2 x 1.5 + TT1.5 mm2
5 m × 3.81 (4.04 con costes indirectos) = 20.20

**P5ELEM2X2.5TT** m Manguera electrica 2 x 2.5 + TT 2.5mm2
0 m × 4.23 (4.48 con costes indirectos) = 0.00

##### A1.1.3.4 ARQUETAS (GC) (01/05/2004)
Importe: 111701.97

**P1MT03B1** m³ Excavación localizadas medio-duro+agotam+Tte vertedero
998 m³ × 3.86 (4.09 con costes indirectos) = 4081.82

| Medición | Uds. | Largo | Parcial |
|---|---|---|---|
| s/ med | 1 | 998 | 998.00 |
| Total |  |  | 998 |

**P1MT03A1** m³ Excavación localizadas roca+agotam+Tte vertedero
0 m³ × 12.01 (12.73 con costes indirectos) = 0.00

**P1MT04G** m³ Rellenos localizado con encachado roca mejora terreno
0 m³ × 4.62 (4.9 con costes indirectos) = 0.00

**P1MT04B** m³ Rellenos localizado con suelos proc. excav 150 mm 95%PN
50.45 m³ × 2.99 (3.17 con costes indirectos) = 159.93

| Medición | Uds. | Largo | Parcial |
|---|---|---|---|
| s/ med | 0.1 | 504.5 | 50.45 |
| s/ inf. geotec. |  |  |  |
| Total |  |  | 50.45 |

**P1MT04C** m³ Rellenos localizado con suelos proc. préstamo 150 mm 95%PN
454.05 m³ × 4.29 (4.55 con costes indirectos) = 2065.93

| Medición | Uds. | Largo | Parcial |
|---|---|---|---|
| s/ med | 0.9 | 504.5 | 454.05 |
| s/ inf. geotec. |  |  |  |
| Total |  |  | 454.05 |

**P5ARQP-1D** m³ Losa cierre pozo pref DN 1000
0 m³ × 41.39 (43.87 con costes indirectos) = 0.00

**P3EDIF.010B** m² Lamas para ventilación PRFV+rejilla mosquitera+filtro
0 m² × 48.49 (51.4 con costes indirectos) = 0.00

**P3EDIF.010A** m² Lamas para ventilación acero S275JR+pint+mosquitera+filtro
6.6 m² × 71.18 (75.45 con costes indirectos) = 497.97

| Medición | Uds. | Largo | Ancho | Alto | Parcial |
|---|---|---|---|---|---|
| AD2-600-PK-160 | 1 | 0.6 | 0.25 | 4 | 0.60 |
| AV1-600-PK-100 | 1 | 0.6 | 0.25 | 2 | 0.30 |
| ACV2-600-PK-240 | 1 | 0.6 | 0.25 | 2 | 0.30 |
| ACV1+D-600-PK-750 | 1 | 0.6 | 0.25 | 4 | 0.60 |
| AV1-600-PK-790 | 1 | 0.6 | 0.25 | 2 | 0.30 |
| ACV1+D-600-PK-858,6 | 1 | 0.6 | 0.25 | 4 | 0.60 |
| ACV1+D-600-PK-1049 | 1 | 0.6 | 0.25 | 4 | 0.60 |
| AV1-600-PK-1170,2 | 1 | 0.6 | 0.25 | 2 | 0.30 |
| AD2-600-PK-1448,3 | 1 | 0.6 | 0.25 | 4 | 0.60 |
| ACV2-600-PK-1606,2 | 1 | 0.6 | 0.25 | 2 | 0.30 |
| ACV1+D-600-PK-1888,7 | 1 | 0.6 | 0.25 | 4 | 0.60 |
| AV1-600-PK-2051,9 | 1 | 0.6 | 0.25 | 2 | 0.30 |
| ACV1+D-600-PK-2126,8 | 1 | 0.6 | 0.25 | 4 | 0.60 |
| ACV1+D-600H>4-PK-2325,9 | 1 | 0.6 | 0.25 | 4 | 0.60 |
| Total |  |  |  |  | 6.6 |

**PREDIFEXT1** ud Columna ventilación DN 110mm
2 ud × 152 (161.12 con costes indirectos) = 322.24

| Medición | Uds. | Parcial |
|---|---|---|
| QE | 1 | 1.00 |
| AV1 | 1 | 1.00 |
| Total |  | 2 |

**P4HG-001A** m³ Hormigón HM-12.5/p/20/IIa
0 m³ × 40.72 (43.16 con costes indirectos) = 0.00

**P4HG-001B** m³ Hormigón HM-12.5/p/20/IV
0 m³ × 42.55 (45.1 con costes indirectos) = 0.00

**P4HG-002A** m³ Hormigón HL-150/P/20 Elementos horizontales y verticales
23 m³ × 46.19 (48.96 con costes indirectos) = 1126.08

| Medición | Uds. | Largo | Parcial |
|---|---|---|---|
| s/med | 1 | 23 | 23.00 |
| Total |  |  | 23 |

**P4HG-002B** m³ Hormigón HM-20/B/20/IIa Elementos horizontales y verticales
0 m³ × 55.85 (59.2 con costes indirectos) = 0.00

**P4HG-002C** m³ Hormigón HM-20/B/20/III y IV-Qb SR horizontales y verticales
0 m³ × 57.65 (61.11 con costes indirectos) = 0.00

**P4HG-003AHV** m³ Hormigón HA-25/B/20/IIa horizontales y verticales
0 m³ × 60.54 (64.17 con costes indirectos) = 0.00

**P4HG-004AHV** m³ Hormigón HA-30/B/20/IIIa horizontales y verticales
0 m³ × 73.09 (77.48 con costes indirectos) = 0.00

**P4HG-004A2H** m³ Hormigón HA-30/B/20/IV+Qb+SR soleras, cimentaciones, forjados
96.9 m³ × 77.3 (81.94 con costes indirectos) = 7939.99

| Medición | Uds. | Largo | Parcial |
|---|---|---|---|
| s/med | 1 | 96.9 | 96.90 |
| Total |  |  | 96.9 |

**P4HG-004A2V** m³ Hormigón HA-30/B/20/IV+Qb SR muros, alzados, pilares y vigas
179.8 m³ × 84.97 (90.07 con costes indirectos) = 16194.59

| Medición | Uds. | Largo | Parcial |
|---|---|---|---|
| s/med | 1 | 179.8 | 179.80 |
| Total |  |  | 179.8 |

**P4ETT-004E-E1** m² Encof/desenc. Cimientos OCULTOS
92.5 m² × 13.55 (14.36 con costes indirectos) = 1328.30

| Medición | Uds. | Largo | Parcial |
|---|---|---|---|
| s/med | 1 | 92.5 | 92.50 |
| Total |  |  | 92.5 |

**P4ETT-004A-E2** m² Encof/desenc. muros y paramentos RECTOS y VISTOS
1243.1 m² × 20.86 (22.11 con costes indirectos) = 27484.94

| Medición | Uds. | Largo | Parcial |
|---|---|---|---|
| s/med | 1 | 1243.1 | 1243.10 |
| Total |  |  | 1243.1 |

**P4ETT-004C-E2** m² Encof/desenc. muros y paramentos CURVOS y VISTOS
0 m² × 23.4 (24.8 con costes indirectos) = 0.00

**P4CIMBRA** m³ Aparente cimbra
0 m³ × 19.43 (20.6 con costes indirectos) = 0.00

**P4ETT-002** kg Acero B-500-S
22141.1 kg × 1.32 (1.4 con costes indirectos) = 30997.54

| Medición | Uds. | Largo | Parcial |
|---|---|---|---|
| s/med | 1 | 22141.1 | 22141.10 |
| Total |  |  | 22141.1 |

**P5ARQP-1C** m Desarrollo pozo de registro estanco DN1000 pref. horm.
0 m × 50.97 (54.03 con costes indirectos) = 0.00

**P5ARQP-1.2C** m Desarrollo pozo de registro estanco DN1200 pref. horm.
0 m × 52.73 (55.89 con costes indirectos) = 0.00

**P5ARQP-1.5C** m Desarrollo pozo de registro estanco DN1500 pref. horm.
0 m × 66.5 (70.49 con costes indirectos) = 0.00

**P5ARQP-1E** ud Módulo base recto pozo de registro estanco DN1000 pref. horm.1.0
0 ud × 77.13 (81.76 con costes indirectos) = 0.00

**P5ARQP-1.2E** ud Módulo base recto pozo de registro estanco DN1200 pref. horm.1.2
0 ud × 81.59 (86.49 con costes indirectos) = 0.00

**P5ARQP-1.5E** ud Módulo base recto pozo de registro estanco DN1500 pref. horm.2.0
0 ud × 124.74 (132.22 con costes indirectos) = 0.00

**P5ARQP-1.2D** ud Cono asimétrico 1200/600 pref. hormigón.
0 ud × 66.04 (70 con costes indirectos) = 0.00

**P5ARQP-1.5D** ud Cono asimétrico 1500/600 pref. hormigón.
0 ud × 70.92 (75.18 con costes indirectos) = 0.00

**P5ARQP-1.2F** ud Losa de cierre pozo pref. DN1200 pref. horm. 0,25m de altura
0 ud × 57.6 (61.06 con costes indirectos) = 0.00

**P4LOSA1A** m² Losas prefabricadas de hormigón tapas arq., carga de rotura 25 t
0 m² × 82.76 (87.73 con costes indirectos) = 0.00

**P4LOSA1** m² Losas prefabricadas de hormigón tapas arq. peat.cuant. 95kg/m3
131 m² × 82.76 (87.73 con costes indirectos) = 11492.63

**P4LOSA2** m² Losas prefabricadas de hormigón tapas arq.trafic.cuant.190kg/m3
13 m² × 142.76 (151.33 con costes indirectos) = 1967.29

**P4TAPA60C250** ud Tapa registro fundición, circular Ø 60 cm clase C-250
0 ud × 91.96 (97.48 con costes indirectos) = 0.00

**P4TAPA60D400P** ud Tapa registro PRFV, circular Ø 60 cm o cuadrada clase D-400
0 ud × 84.09 (89.14 con costes indirectos) = 0.00

**P4TAPA60D400** Ud Tapa registro fundición, circular Ø 60 cm clase D-400
24 Ud × 106.29 (112.67 con costes indirectos) = 2704.08

| Medición | Uds. | Largo | Parcial |
|---|---|---|---|
| s/ med | 1 | 24 | 24.00 |
| Total |  |  | 24 |

**P4TAPA70C250** ud Tapa registro fundición, circular Ø 70 cm clase C-250
0 ud × 128.21 (135.9 con costes indirectos) = 0.00

**P4TAPA70D400B** ud Tapa registro fundición, circular Ø 70 cm clase D-400 ventilac.
0 ud × 140.78 (149.23 con costes indirectos) = 0.00

**P4TAPA70D400** ud Tapa registro fundición, circular Ø 70 cm clase D-400
0 ud × 144.25 (152.91 con costes indirectos) = 0.00

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
0 ud × 452.29 (479.43 con costes indirectos) = 0.00

**P4TAPA90C250A** ud Tapa registro fundición rectang 90x90 cm clase C-250 acerrojada
0 ud × 424.38 (449.84 con costes indirectos) = 0.00

**P4TAPA90D400A** ud Tapa registro fundición rectang 90x90 cm clase D-400 acerrojada
0 ud × 494.13 (523.78 con costes indirectos) = 0.00

**P5ARQP-1A** ud Arq. pref DN=1.0 m H=2.5m+tapa fundición DN600 +pates
0 ud × 571.13 (605.4 con costes indirectos) = 0.00

**P5ARQLD1A** ud Arq. ladrillo 1pie DN1.2m+enfosc+tapa FD H<=2.5m
0 ud × 565.87 (599.82 con costes indirectos) = 0.00

**P4PATE01** ud Pate polipropileno
258 ud × 4.57 (4.84 con costes indirectos) = 1248.72

| Medición | Uds. | Largo | Parcial |
|---|---|---|---|
| s/ med | 1 | 258 | 258.00 |
| Total |  |  | 258 |

**P41ESC5** m Escalera vertical tipo barco PRFV de 500 mm de ancho (20/09/2011)
0 m × 135.42 (143.55 con costes indirectos) = 0.00
Suministro e instalación de escalera de PRFV con aros de protección anticaida, de 500 mm de ancho y peldaños antideslizantes cada 250 mm, fabricada mediante pultrusión, con resina ISOFTÁLICA en espacios sin agresión química y con VINILESTER en espacios confinados con agresión química, con las siguientes características:
- Resistencia UV 5 en la escala de grises conforme a norma UNE-EN ISO 4892-parte 2 y/o según normativa vigente
- Resistencia al fuego M-1 (ASTM-E84)
- Resistencia al humo F-1 (ASTM-E84)
- Pigmentación mediante resina tintada
Incluso p.p. de elementos de sujeción en acero inoxidable austenítico AISI 316.

| Código | Ud | Descripción | Rendimiento | Precio | Importe |
|---|---|---|---|---|---|
| MATESC5 | m | Escalera de PRFV, de 400 a 500 mm de ancho y peldaños antideslizantes cada 250 mm, de las características especificadas, incluso p.p. de elementos de sujeción en acero inoxidable austenítico AISI 316. (material; 20/09/2011) | 1 | 123.11 | 123.11 |
| %MONT-10 | % | Montaje-10% equipos (17/09/2015) | 10 % | 123.11 | 12.31 |
|  |  | Total |  |  | 135.42 |

**P4JTAHIDROF** m Junta cordón poliuretano hidroexpansivo
0 m × 6.61 (7.01 con costes indirectos) = 0.00

**P4JTAHIDROF2** m Junta cordón unión prefabricado a hormigón in situ
0 m × 4.04 (4.28 con costes indirectos) = 0.00

**P4JTAPVC150** m Junta elastomérica de estanqueidad PVC 150
0 m × 3.94 (4.18 con costes indirectos) = 0.00

**P4JTAPVC200** m Junta elastomérica de estanqueidad PVC 200
239.4 m × 4.73 (5.01 con costes indirectos) = 1199.39

| Medición | Uds. | Largo | Parcial |
|---|---|---|---|
| Arquetas s/ med | 1 | 239.4 | 239.40 |
| Total |  |  | 239.4 |

**P4JTAPVC300** m Junta elastomérica de estanqueidad PVC 300
0 m × 5.57 (5.9 con costes indirectos) = 0.00

**P4IMPASF** m² Imperm. muros 0.7 Kg/ m2
447.5 m² × 1.88 (1.99 con costes indirectos) = 890.53

| Medición | Uds. | Largo | Parcial |
|---|---|---|---|
| s/ med | 1 | 447.5 | 447.50 |
| Total |  |  | 447.5 |

##### A1.1.3.5 MACIZOS DE ANCLAJE (GC) (19/10/2010)
Importe: 35908.9

**P1MT03B1** m³ Excavación localizadas medio-duro+agotam+Tte vertedero
451 m³ × 3.86 (4.09 con costes indirectos) = 1844.59

**P1MT03A1** m³ Excavación localizadas roca+agotam+Tte vertedero
0 m³ × 12.01 (12.73 con costes indirectos) = 0.00

**P1MT04B** m³ Rellenos localizado con suelos proc. excav 150 mm 95%PN
195.33 m³ × 2.99 (3.17 con costes indirectos) = 619.20

| Medición | Uds. | Largo | Parcial |
|---|---|---|---|
| s/ med | 1 | 195.33 | 195.33 |
| Total |  |  | 195.33 |

**P4HG-002B** m³ Hormigón HM-20/B/20/IIa Elementos horizontales y verticales
0 m³ × 55.85 (59.2 con costes indirectos) = 0.00

**P4HG-004A2H** m³ Hormigón HA-30/B/20/IV+Qb+SR soleras, cimentaciones, forjados
255.67 m³ × 77.3 (81.94 con costes indirectos) = 20949.60

| Medición | Uds. | Largo | Parcial |
|---|---|---|---|
| s/ med | 1 | 255.67 | 255.67 |
| Total |  |  | 255.67 |

**P4ETT-002** kg Acero B-500-S
5680.82 kg × 1.32 (1.4 con costes indirectos) = 7953.15

| Medición | Uds. | Largo | Parcial |
|---|---|---|---|
| s/ med | 1 | 5680.82 | 5680.82 |
| Total |  |  | 5680.82 |

**P4ETT-004E-E1** m² Encof/desenc. Cimientos OCULTOS
316.32 m² × 13.55 (14.36 con costes indirectos) = 4542.36

| Medición | Uds. | Largo | Parcial |
|---|---|---|---|
| s/ med | 1 | 316.32 | 316.32 |
| Total |  |  | 316.32 |

##### A1.1.3.6 HINCAS (GC) (18/11/2011)
Importe: 1606574.45

**P6HINC300** m Tubería hincada de 300 mm+p.p. excavaciones y elem. asociados
0 m × 134.59 (142.67 con costes indirectos) = 0.00

**P6HINC350** m Tubería hincada de 350 mm+p.p. excavaciones y elem. asociados
0 m × 145.96 (154.72 con costes indirectos) = 0.00

**P6HINC400** m Tubería hincada de 400 mm+p.p. excavaciones y elem. asociados
0 m × 168.38 (178.48 con costes indirectos) = 0.00

**P6HINC450** m Tubería hincada de 450 mm+p.p. excavaciones y elem. asociados
0 m × 190.82 (202.27 con costes indirectos) = 0.00

**P6HINC500** m Tubería hincada de 500 mm+p.p. excavaciones y elem. asociados
0 m × 206.52 (218.91 con costes indirectos) = 0.00

**P6HINC600** m Tubería hincada de 600 mm+p.p. excavaciones y elem. asociados
0 m × 258.06 (273.54 con costes indirectos) = 0.00

**P6HINC700** m Tubería hincada de 700 mm+p.p. excavaciones y elem. asociados
0 m × 329.89 (349.68 con costes indirectos) = 0.00

**P6HINC800** m Tubería hincada de 800 mm+p.p. excavaciones y elem. asociados
0 m × 392.73 (416.29 con costes indirectos) = 0.00

**P6HINC900** m Tubería hincada de 900 mm+p.p. excavaciones y elem. asociados
0 m × 483.8 (512.83 con costes indirectos) = 0.00

**P6HINC1000** m Tubería hincada de 1000 mm+p.p. excavaciones y elem. asociados
0 m × 594.8 (630.49 con costes indirectos) = 0.00

**P6HINC1100** m Tubería hincada de 1100 mm+p.p. excavaciones y elem. asociados
0 m × 747.22 (792.05 con costes indirectos) = 0.00

**P5HINC125D** m Perforación dirigida D=125PE100/16 mm cualq. terreno (08/04/2020)
0 m × 233.6 (247.62 con costes indirectos) = 0.00
Perforación dirigida en cualquier terreno incluso en roca de gran dureza (>90 Mpa) y aluvial, con tuberia DN 125mm PE100PN16 incluso operaciones de desplzamiento de equipo para montaje y desmontaje, transporte, obra civil necesaria para emplazamiento, colocación y extracción de tubería, pozos de ataque y extracción, muros y soleras, excavación con aporte de bentonita si procede, extracción de material, transporte a vertedero autorizado de excedentes, colocación y empuje de la tubería, guiado, agotamiento, soldadura de tubería y sellado de juntas, inyección de lubricación, cambios de herramientas de corte si fuera necesario por desgaste y posterior envainado de tubería de cualquier diámetro dentro de vaina, incluidos patines y operación e empuje. Unidad totalmente terminada, incluidos mano de obra, materiales, maquinaria y medios auxiliares. Medido sobre planta (no catenaria o perfil longitudinal)

| Código | Ud | Descripción | Rendimiento | Precio | Importe |
|---|---|---|---|---|---|
| MATTUBPE125D | m | HINCA Tubería de PE100 DN125 PN16 ( a pie de obra) (18/05/2020) | 1 | 40.32 | 40.32 |
| %HINCAOC30 | % | Obra civil asociada hinca+tratamiento lodos y vertedero | 25 % | 40.32 | 10.08 |
| %MONTHINCA2A | % | Montaje y perforación hinca 350% dirigida<=400+p.p. soldadura | 350 % | 50.40 | 176.40 |
| %MONTHINCA3 | % | Introducción tubería en interior de vaina | 3 % | 226.80 | 6.80 |
|  |  | Total |  |  | 233.6 |

**P5HINC200D** m Perforación dirigida D=200PE100/16 mm cualq. terreno
0 m × 270.17 (286.38 con costes indirectos) = 0.00

**P5HINC280D** m Perforación dirigida D=280PE100/16 mm cualq. terreno
0 m × 337.46 (357.71 con costes indirectos) = 0.00

**P5HINC350D** m Perforación dirigida D=350PE100/16 mm cualq. terreno
0 m × 425.92 (451.48 con costes indirectos) = 0.00

**P5HINC400D** m Perforación dirigida D=400PE100/16 mm cualq. terreno
0 m × 545.1 (577.81 con costes indirectos) = 0.00

**P5HINC500D** m Perforación dirigida D=500PE100/16 mm cualq. terreno
0 m × 713.12 (755.91 con costes indirectos) = 0.00

**P5HINC700D** m Perforación dirigida D=710PE100/16 mm cualq. terreno
1181.53 m × 1240.67 (1315.11 con costes indirectos) = 1553841.92

| Medición | Uds. | Largo | Parcial |
|---|---|---|---|
| Hinca 4 | 1 | 510 | 510.00 |
| Hinca 5 | 1 | 190 | 190.00 |
| Hinca 6 | 1 | 282.49 | 282.49 |
| Hinca 7 | 1 | 199.04 | 199.04 |
| Total |  |  | 1181.53 |

**P5HINC800D** m Perforación dirigida D=820PE100/16 mm cualq. terreno
0 m × 1408.91 (1493.44 con costes indirectos) = 0.00

**P5HINC1000D** m Perforación dirigida D=1000PE100/16 mm cualq. terreno L<=300m
0 m × 1802.12 (1910.25 con costes indirectos) = 0.00

**P5HINC1000D2** m Perforación dirigida D=1000PE100/16 mm cualq. terreno L>300m (08/04/2020)
0 m × 3440.42 (3646.85 con costes indirectos) = 0.00
Perforación dirigida en cualquier terreno incluso en roca de gran dureza (>90 Mpa) y aluvial, con tuberia DN 1000mm PE100PN16 para una longitud en planta mayor de 300m, incluso operaciones de desplzamiento para montaje y desmontaje, transporte, obra civil necesaria para emplazamiento, colocación y extracción de tubería, pozos de ataque y extracción, muros y soleras, xcavación con aporte de bentonita si procede, extracción de material, transporte a vertedero autorizado de excedentes, colocación y empuje de la tubería, guiado, agotamiento, soldadura y sellado de juntas, inyección de lubricación, cambios de herramientas de corte si fuera necesario por desgaste y posterior envainado de tubería si fuera necesario, incluidos patines y operación e empuje. Unidad totalmente terminada, incluidos mano de obra, materiales, maquinaria y medios auxiliares. Medido sobre planta

| Código | Ud | Descripción | Rendimiento | Precio | Importe |
|---|---|---|---|---|---|
| MATTUBPE10002 | m | Tub hinca dirig 1000mm PE100/16 p.p. sold med s/ planta L>300 (14/05/2020) | 1 | 1881.8 | 1881.80 |
| %MONTHINCA2B | % | Montaje y perforación hinca dirigida>500 | 42 % | 1881.80 | 790.36 |
| %HINCAOC30 | % | Obra civil asociada hinca+tratamiento lodos y vertedero | 25 % | 2672.16 | 668.04 |
| %MONTHINCA3 | % | Introducción tubería en interior de vaina | 3 % | 3340.20 | 100.21 |
|  |  | Total |  |  | 3440.42 |

**P6TUBPE125.16** m Tubería de PE100 DN125PN16
0 m × 11.33 (12.01 con costes indirectos) = 0.00

**P6TUBPE700.16** m Tubería de PE100 DN710PN16
0 m × 363.52 (385.33 con costes indirectos) = 0.00

**P5HINCA0.8A** Ud Transporte, montaje y desmontaje equipos p/hinca dirigida a obra
1 Ud × 35843.81 (37994.44 con costes indirectos) = 37994.44

**P5HINCA0.8B** Ud Transporte, montaje y desmontaje equipos hinca helic/HA obra
0 Ud × 13441.43 (14247.92 con costes indirectos) = 0.00

**P5HINCA0.8C** Ud Desmontaje/ desplazamiento/ montaje equipos hinca en obra
3 Ud × 3136.33 (3324.51 con costes indirectos) = 9973.53

| Medición | Uds. | Parcial |
|---|---|---|
| Hincas dirigidas menos transporte previo | 3 | 3.00 |
| Total |  | 3 |

**P5HINCA125D** Ud Anillo estanqueidad arqueta DN 125+juntas impermeabilizac (17/09/2015)
0 Ud × 177.43 (188.08 con costes indirectos) = 0.00
Sellado impermeabilizante de junta entre muro y tubería de arqueta hinca DN125, anillo de estanqueidad.Unidad totalmente terminada..

| Código | Ud | Descripción | Rendimiento | Precio | Importe |
|---|---|---|---|---|---|
| MATHINCA0.125 | Ud | Anillo estanqueidad DN125 pp selladores unión arqueta (material; 18/05/2020) | 1 | 161.3 | 161.30 |
| %10-MONTAJE | % | Montaje y pruebas-10% | 10 % | 161.30 | 16.13 |
|  |  | Total |  |  | 177.43 |

**P5HINCA350D** Ud Anillo estanqueidad arqueta DN 355+juntas impermeabilizac
0 Ud × 344.99 (365.69 con costes indirectos) = 0.00

**P5HINCA710D** Ud Anillo estanqueidad arqueta DN 710+juntas impermeabilizac (17/09/2015)
8 Ud × 561.86 (595.57 con costes indirectos) = 4764.56
Sellado impermeabilizante de junta entre muro y tubería de arqueta hinca DN 710, anillo de estanqueidad.Unidad totalmente terminada..

| Código | Ud | Descripción | Rendimiento | Precio | Importe |
|---|---|---|---|---|---|
| MATHINCA0.70D | Ud | Anillo estanqueidad DN710 pp selladores unión arqueta (material; 18/05/2020) | 1 | 510.78 | 510.78 |
| %10-MONTAJE | % | Montaje y pruebas-10% | 10 % | 510.78 | 51.08 |
|  |  | Total |  |  | 561.86 |

| Medición | Uds. | Largo | Parcial |
|---|---|---|---|
| Nº hincas x 2 | 4 | 2 | 8.00 |
| Total |  |  | 8 |

**P5HINCA800D** Ud Anillo estanqueidad arqueta DN 820+juntas impermeabilizac
0 Ud × 616.4 (653.38 con costes indirectos) = 0.00

**P5HINCA1000D** Ud Anillo estanqueidad arqueta DN 1000+juntas impermeabilizac
0 Ud × 837.85 (888.12 con costes indirectos) = 0.00

##### A1.1.3.7 REPOSICIÓN DE SERVICIOS (GC) (31/01/2000)
Importe: 47790.37

###### A1.1.3.7.1 R.S. PAVIMENTOS (GC) (29/06/2004)
Importe: 5070.93

**P1MT06A** m³ Demolición muro o losa hormigón armado+tte+canon
0 m³ × 46.51 (49.3 con costes indirectos) = 0.00

**P1MT06B** m³ Demolición muro en masa o mamposteria+tte+canon
0 m³ × 28.51 (30.22 con costes indirectos) = 0.00

**P1MT06D** m³ Demolición pavimento de mezcla bituminosa+tte+canon
0 m³ × 14.07 (14.91 con costes indirectos) = 0.00

**P1MT06C** m² Demolición pavimento hormigón o acerado 40 cm espesor+tte+canon
0 m² × 6.28 (6.66 con costes indirectos) = 0.00

**P1MT06G** m² Desmontado de pavimento de losa piedra o adoquín+tte+canon
0 m² × 16.31 (17.29 con costes indirectos) = 0.00

**P5PAVFRES** m²cm Fresado pavimentos+trabajos preparatorios
0 m²cm × 0.61 (0.65 con costes indirectos) = 0.00

**P5MBS12.5** m² MB 5cm AC16 surf D BC60/70 + emulsión ECI o ECR 100kg/m2
0 m² × 6.07 (6.43 con costes indirectos) = 0.00

**P5MBS12COLOR** m² MB 5cm AC16 COLOR+ECI o ECR 100kg/m2 s/ su ap
0 m² × 12.82 (13.59 con costes indirectos) = 0.00

**P5MBS20.5** m² MB 5cm AC22 bin S BC60/70 + emulsión ECI o ECR 100kg/m2
0 m² × 5.77 (6.12 con costes indirectos) = 0.00

**P5MBG20.5** m² MB 5cm AC32 base G BC60/70 + emulsión ECI o ECR 100kg/m2
0 m² × 5.58 (5.91 con costes indirectos) = 0.00

**P5MBG20.7** m² MB 7cm AC32 base G BC60/70 + emulsión ECI o ECR 100kg/m2
0 m² × 6.16 (6.53 con costes indirectos) = 0.00

**P5MBS1S20G20A** m² Rep. MB 5cm AC16+10cm AC22+15 cm AC32G + Marcas vial
0 m² × 38.6 (40.92 con costes indirectos) = 0.00

**P5MBS1S20G20B** m² Reposición firme localizado 5cm S12+10cm S-20+Marcas viales
0 m² × 24.03 (25.47 con costes indirectos) = 0.00

**P1MT08BASEZA2** m² Escarificado camino +30%Zahorra artificial
2044 m² × 1.86 (1.97 con costes indirectos) = 4026.68

| Medición | Uds. | Largo | Ancho | Parcial |
|---|---|---|---|---|
| Acceso a hinca PK1+829 desde CA-9205 | 1 | 6 | 4 | 24.00 |
| Acceso a hincas 4 y 5 desde S/M-0274 | 1 | 200 | 4 | 800.00 |
| Accesos a hinca 6 | 1 | 195 | 4 | 780.00 |
| Acceso hinca 7 | 1 | 110 | 4 | 440.00 |
| DP** |  |  |  |  |
| Total |  |  |  | 2044 |

**P1MT08BASEZA1** m³ Zahorra artificial
45 m³ × 10.9 (11.55 con costes indirectos) = 519.75

| Medición | Uds. | Largo | Parcial |
|---|---|---|---|
| RS-GC9 | 1 | 45 | 45.00 |
| Total |  |  | 45 |

**P5PAVHF36** m² Pav. hormigón HF-4, 20 cm
0 m² × 17.81 (18.88 con costes indirectos) = 0.00

**P5PAVHM20A** m² Pav.hormigón magro 15 cm firmes
0 m² × 13.12 (13.91 con costes indirectos) = 0.00

**P4HG-002B** m³ Hormigón HM-20/B/20/IIa Elementos horizontales y verticales
0 m³ × 55.85 (59.2 con costes indirectos) = 0.00

**P4ETT-002** kg Acero B-500-S
0 kg × 1.32 (1.4 con costes indirectos) = 0.00

**P5BORD1** m Bordillo hormigón 17x30
0 m × 12.5 (13.25 con costes indirectos) = 0.00

**P5BORD2** m Bordillo granito 15x25x120 cm
0 m × 28.87 (30.6 con costes indirectos) = 0.00

**P5BORD3** m Bordillo prefabricado hormigón bicapa 9-10x20
50 m × 9.9 (10.49 con costes indirectos) = 524.50

| Medición | Uds. | Largo | Parcial |
|---|---|---|---|
| RS-GC9 | 2 | 20 | 40.00 |
| Acopios y zonas de pozos de ataque |  |  |  |
| Nota Camino ** |  |  |  |
| Acceso provisional a hinca 4 y 5 desde rotonda | 1 | 10 | 10.00 |
| Total |  |  | 50 |

**P5PAV1A** m² Pav. solado acerado baldosa 20x20+10 HM20
0 m² × 23.11 (24.5 con costes indirectos) = 0.00

**P5PAV1B** m² Pav. solado acerado baldosa 33x33x4+10 HM20
0 m² × 23.57 (24.98 con costes indirectos) = 0.00

**P5PAV1C** m² Pav. solado acerado baldosa dim. multiple +10 HM20+15 ZA1
0 m² × 25.73 (27.27 con costes indirectos) = 0.00

**P5PAV1D** m² Pav. solado acerado táctil abotonado+10 HM20+15 ZA1
0 m² × 34.57 (36.64 con costes indirectos) = 0.00

**P5PAV2A** m² Pav. adoquinado horm. color+10 cm HM-20+15 cm ZA1
0 m² × 24.81 (26.3 con costes indirectos) = 0.00

**P5PAV2B** m² Pav. adoquinado granitico+10 cm HM-20+15 cm ZA1
0 m² × 55.77 (59.12 con costes indirectos) = 0.00

**P5PAVHM20B** m² Pav.de hormigón HM-20 ruleteado, 15 cm en acerados+15 cm ZA1
0 m² × 19.28 (20.44 con costes indirectos) = 0.00

**P5PAV3C** m² Pav. continuo hormigón impreso e=15 cm pigm+malla
0 m² × 31.98 (33.9 con costes indirectos) = 0.00

**P5PAV3B** m² Pav. continuo impreso e= 10 cm pig,emt+malla
0 m² × 24.47 (25.94 con costes indirectos) = 0.00

**P5PAV3A** m² Pav. continuo hormigón impreso e=7 cm pigm+malla
0 m² × 20.17 (21.38 con costes indirectos) = 0.00

**P5PAV5** m² Pav. solado acerado terrazo grano +15 HM20+20 ZA1
0 m² × 30.02 (31.82 con costes indirectos) = 0.00

**P5PAV6** m² Pav.para uso industrial .inc.:lim., fresado o ch
0 m² × 13.32 (14.12 con costes indirectos) = 0.00

**P5PAV7** m² Pav. solado acerado terrazo reliev. pulido +10 HM20+15 ZA1
0 m² × 27.7 (29.36 con costes indirectos) = 0.00

**P6SÑL-001** ud Desmontaje y reposición de señal con poste nuevo+placa
0 ud × 55.53 (58.86 con costes indirectos) = 0.00

**P6SÑL-002A** ud Señal triangular normal L=90 cm. Nivel1
0 ud × 81.91 (86.82 con costes indirectos) = 0.00

**P6SÑL-003B** ud Señal cuadrada normal L=60 cm. Nivel1
0 ud × 85.17 (90.28 con costes indirectos) = 0.00

**P6SÑL-010B** ud Señal. mod.nor. 150X34 cm Nivel2
0 ud × 86.26 (91.44 con costes indirectos) = 0.00

**P6SÑL-PINT10** m Marca vial continua y/o discontinua 10 cm
0 m × 0.89 (0.94 con costes indirectos) = 0.00

**P6SÑL-PINT15** m Marca vial continua y/o discontinua 15 cm
0 m × 1.15 (1.22 con costes indirectos) = 0.00

**P6SÑL-PINTS** m² Simbolos y cebreados marcas viales
0 m² × 7.15 (7.58 con costes indirectos) = 0.00

**P6RSBIONDA1** m Levantado y reposición de barrera de seguridad bionda
0 m × 14.32 (15.18 con costes indirectos) = 0.00

**P5MBDTS1** m² Doble tratamiento superficial+emulsión ECI 100kg/m2
0 m² × 3.37 (3.57 con costes indirectos) = 0.00

###### A1.1.3.7.2 R.S. ABASTECIMIENTO Y RIEGO (GC) (01/09/2005)
Importe: 482.56

**P4RSV1A** ud Sostenimiento cruce sin rep. serv.DN=<500
1 ud × 288.08 (305.36 con costes indirectos) = 305.36

| Medición | Uds. | Parcial |
|---|---|---|
| RS-GC4 PK 44 a 44 | 1 | 1.00 |
| Total |  | 1 |

**P4RSV1B** ud Sostenimiento cruce sin rep. serv. grandes: LMT y tub.DN>500
0 ud × 694.04 (735.68 con costes indirectos) = 0.00

**P4RSV2** ud Corte programado servicio aguas
0 ud × 390.09 (413.5 con costes indirectos) = 0.00

**P4RSSFIBC1** m Demolición y gest. residuos conduc. fibrocemento DN<1200
0 m × 46.78 (49.59 con costes indirectos) = 0.00

**P4RSS1A** m Dem, desmont y retirada tubería riego de varios diámetros
40 m × 4.18 (4.43 con costes indirectos) = 177.20

| Medición | Uds. | Largo | Parcial |
|---|---|---|---|
| VArios zonas verdes | 1 | 40 | 40.00 |
| Total |  |  | 40 |

**P4RSS1B** m Dem, desmont y retirada tubería saneam y/o abast DN <=500
0 m × 11.81 (12.52 con costes indirectos) = 0.00

**P1MT03A1** m³ Excavación localizadas roca+agotam+Tte vertedero
0 m³ × 12.01 (12.73 con costes indirectos) = 0.00

**P1MT03B1** m³ Excavación localizadas medio-duro+agotam+Tte vertedero
0 m³ × 3.86 (4.09 con costes indirectos) = 0.00

**P1MT03G1** m³ Excavación de desmontes suelos + Tte a terraplén o vertedero
0 m³ × 4.05 (4.29 con costes indirectos) = 0.00

**P1MT04C** m³ Rellenos localizado con suelos proc. préstamo 150 mm 95%PN
0 m³ × 4.29 (4.55 con costes indirectos) = 0.00

**P1MT03H** m³ Excavación de escollera existente+acopio+post. colocacion
0 m³ × 16.46 (17.45 con costes indirectos) = 0.00

**P1MT03I** m² Entibación zanjas y pozos blindada o monocodal
0 m² × 9.46 (10.03 con costes indirectos) = 0.00

**P1MT04F** m³ Construcción cama de arena en tuberías
0 m³ × 13.33 (14.13 con costes indirectos) = 0.00

**P1MT04A** m³ Rellenos localizado con suelos proc. préstamo selec. 33 mm 95%PN
0 m³ × 5.06 (5.36 con costes indirectos) = 0.00

**P1MT04B** m³ Rellenos localizado con suelos proc. excav 150 mm 95%PN
0 m³ × 2.99 (3.17 con costes indirectos) = 0.00

**P1MT04E** m³ Rellenos localizado con garbancillo 5/15
0 m³ × 9.66 (10.24 con costes indirectos) = 0.00

**P1MT04D** m³ Rellenos localizado con material filtrante 40/80 95%PN
0 m³ × 11.03 (11.69 con costes indirectos) = 0.00

**P5BANDA250** m Banda de señalización Ancho: 250 mm PVC
0 m × 0.27 (0.29 con costes indirectos) = 0.00

**P6TUBPE063.16** m Tubería de PE100 DN63 PN16
0 m × 4.3 (4.56 con costes indirectos) = 0.00

**P6TUBPE090.16** m Tubería de PE100 DN90 PN16
0 m × 6.35 (6.73 con costes indirectos) = 0.00

**P6TUBPE110.16** m Tubería de PE100 DN110 PN16
0 m × 8.93 (9.47 con costes indirectos) = 0.00

**P6TUBPE125.16** m Tubería de PE100 DN125PN16
0 m × 11.33 (12.01 con costes indirectos) = 0.00

**P6TUBPE160.16** m Tubería de PE100 DN160PN16
0 m × 17.67 (18.73 con costes indirectos) = 0.00

**P4RSAPE50.16** m Reposición tub. DN50mm PE-100/16+arq+valv.+excav+rellenos
0 m × 38.11 (40.4 con costes indirectos) = 0.00

**P4RSAPE75.16** m Reposición tub. DN75mm PE-100/16+arq+valv.+excav+rellenos
0 m × 42.53 (45.08 con costes indirectos) = 0.00

**P4RSAPE90.16** m Reposición tub. DN90mm PE-100/16+arq+valv.+excav+rellenos
0 m × 44.5 (47.17 con costes indirectos) = 0.00

**P4RSAPE110.16** m Reposición tub. DN110mm PE-100/16+arq+valv.+excav+rellenos
0 m × 47.78 (50.65 con costes indirectos) = 0.00

**P4RSAPE125.16** m Reposición tub. DN125mm PE-100/16+arq+valv.+excav+rellenos
0 m × 50.18 (53.19 con costes indirectos) = 0.00

**P4RSAPE160.16** m Reposición tub. DN160mm PE-100/16+arq+valv.+excav+rellenos
0 m × 56.52 (59.91 con costes indirectos) = 0.00

**P4RSAFD200** m Reposición tub. DN200mm FD +arq+valv.+excav+rellenos
0 m × 72.97 (77.35 con costes indirectos) = 0.00

**P4RSAFD250** m Reposición tub. DN250mm FD +arq+valv.+excav+rellenos
0 m × 84.57 (89.64 con costes indirectos) = 0.00

**P4RSAFD300** m Reposición tub. DN300mm FD +arq+valv.+excav+rellenos
0 m × 97.14 (102.97 con costes indirectos) = 0.00

**P4RSAFD400** m Reposición tub. DN400mm FD +arq+valv.+excav+rellenos
0 m × 156.81 (166.22 con costes indirectos) = 0.00

**P4RSAFD500** m Reposición tub. DN500mm FD +arq+valv.+excav+rellenos
0 m × 208.91 (221.44 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P6VC.060.16** ud Válvula compuerta ø 50/60 mm, 16 atm, instalada
0 ud × 64.2 (68.05 con costes indirectos) = 0.00

**P6VC.080.16** ud Válvula compuerta ø 80 mm, 16 atm, instalada
0 ud × 72.57 (76.92 con costes indirectos) = 0.00

**P6VC.100.16** ud Válvula compuerta ø 100 mm, 16 atm, instalada
0 ud × 155.78 (165.13 con costes indirectos) = 0.00

**P6VC.125.16** ud Válvula compuerta ø 125 mm, 16 atm, instalada
0 ud × 228.1 (241.79 con costes indirectos) = 0.00

**P6VM.250.16** ud Válvula mariposa ø 250 mm, 16 atm, instalada. Manual
0 ud × 785.12 (832.23 con costes indirectos) = 0.00

**P6VM.300.16** ud Válvula mariposa ø 300 mm, 16 atm, instalada. Manual
0 ud × 1231.15 (1305.02 con costes indirectos) = 0.00

**P6CD.080.16** ud Carrete desmontaje DN80 PN16
0 ud × 49.23 (52.18 con costes indirectos) = 0.00

**P6CD.100.16** ud Carrete desmontaje DN100 PN16
0 ud × 69.69 (73.87 con costes indirectos) = 0.00

**P6CD.125.16** ud Carrete desmontaje DN125 PN16
0 ud × 112.19 (118.92 con costes indirectos) = 0.00

**P6CD.150.16** ud Carrete desmontaje DN150PN16
0 ud × 146.18 (154.95 con costes indirectos) = 0.00

**P6CD.200.16** ud Carrete desmontaje DN200 PN16
0 ud × 176.13 (186.7 con costes indirectos) = 0.00

**P6CD.250.16** ud Carrete desmontaje DN250 PN16
0 ud × 195.53 (207.26 con costes indirectos) = 0.00

**P6CD.300.16** ud Carrete desmontaje DN 300 PN16
0 ud × 269.38 (285.54 con costes indirectos) = 0.00

**P6PM125INX** ud Carrete pasamuros 125 mm AISI 316 brida-brida
0 ud × 137.89 (146.16 con costes indirectos) = 0.00

**P6PM150INX** ud Carrete pasamuros 150mm AIS I316 brida-brida
0 ud × 165.91 (175.86 con costes indirectos) = 0.00

**P6PM200INX** ud Carrete pasamuros 200mm AISI 316 brida-brida
0 ud × 197.43 (209.28 con costes indirectos) = 0.00

**P6PM250INX** ud Carrete pasamuros 250mm AISI 316 brida-brida
0 ud × 204.84 (217.13 con costes indirectos) = 0.00

**P6PM300INX** ud Carrete pasamuros 300mm AISI316 brida-brida
0 ud × 238.71 (253.03 con costes indirectos) = 0.00

**P6PM400INX** ud Carrete pasamuros 400mm AISI316 brida-brida
0 ud × 289.09 (306.44 con costes indirectos) = 0.00

**P6PM500INX** ud Carrete pasamuros 500mm AISI316 brida-brida
0 ud × 396.46 (420.25 con costes indirectos) = 0.00

**P6VENT.050.16** ud Ventosa trifuncional DN50 mm PN16
0 ud × 199.38 (211.34 con costes indirectos) = 0.00

**P6VENT.080.16** ud Ventosa trifuncional DN80 mm PN16
0 ud × 361.87 (383.58 con costes indirectos) = 0.00

**P6VENT.100.16** ud Ventosa trifuncional DN100 mm PN16
0 ud × 585.48 (620.61 con costes indirectos) = 0.00

**TUB.FD.150A** m Tubería de FD DN150 C40+pp piezas+J. Flex
0 m × 24.04 (25.48 con costes indirectos) = 0.00

**TUB.FD.250A** m Tubería de FD DN250 C40+pp piezas+J. Flex
0 m × 58.55 (62.06 con costes indirectos) = 0.00

**TUB.FD.250B** m Tubería de FD DN250 C40+pp piezas+J. Flex+Rev poliuret
0 m × 73.23 (77.62 con costes indirectos) = 0.00

**TUB.FD.250C** m Tubería de FD DN250 C40+pp piezas+acerrojada
0 m × 65.32 (69.24 con costes indirectos) = 0.00

**TUB.FD.300A** m Tubería de FD DN300 C40+pp piezas+J. Flex
0 m × 62.08 (65.8 con costes indirectos) = 0.00

**TUB.FD.300B** m Tubería de FD DN300 C40+pp piezas+J. Flex+Rev poliuret
0 m × 78.11 (82.8 con costes indirectos) = 0.00

**TUB.FD.300C** m Tubería de FD DN300 C40+pp piezas+acerrojada
0 m × 69.47 (73.64 con costes indirectos) = 0.00

**TUB.FD.350A** m Tubería de FD DN350 C30+pp piezas+J. Flex
0 m × 78.67 (83.39 con costes indirectos) = 0.00

**TUB.FD.350B** m Tubería de FD DN350 C30+pp piezas+J. Flex+Rev poliuret
0 m × 99.36 (105.32 con costes indirectos) = 0.00

**TUB.FD.350C** m Tubería de FD DN350 C30+pp piezas+acerrojada
0 m × 88.22 (93.51 con costes indirectos) = 0.00

**TUB.FD.400A** m Tubería de FD DN400 C30+pp piezas+J. Flex
0 m × 93.62 (99.24 con costes indirectos) = 0.00

**TUB.FD.400B** m Tubería de FD DN400 C30+pp piezas+J. Flex+Rev poliuret
0 m × 120.11 (127.32 con costes indirectos) = 0.00

**TUB.FD.400C** m Tubería de FD DN400 C30+pp piezas+acerrojada
0 m × 105.86 (112.21 con costes indirectos) = 0.00

**TUB.FD.500A** m Tubería de FD DN500 C30+pp piezas+J. Flex
0 m × 133.68 (141.7 con costes indirectos) = 0.00

**TUB.FD.500B** m Tubería de FD DN500 C30+pp piezas+J. Flex+Rev poliuret
0 m × 173.3 (183.7 con costes indirectos) = 0.00

**TUB.FD.500C** m Tubería de FD DN500 C30+pp piezas+acerrojada
0 m × 151.97 (161.09 con costes indirectos) = 0.00

**TUB.FD.600A** m Tubería de FD DN600 C30+pp piezas+J. Flex
0 m × 171.93 (182.25 con costes indirectos) = 0.00

**TUB.FD.600B** m Tubería de FD DN600 C30+pp piezas+J. Flex+Rev poliuret
0 m × 225.24 (238.75 con costes indirectos) = 0.00

**TUB.FD.600C** m Tubería de FD DN600 C30+pp piezas+acerrojada
0 m × 196.54 (208.33 con costes indirectos) = 0.00

###### A1.1.3.7.3 R.S. SANEAMIENTO Y PLUVIALES (GC) (27/06/2000)
Importe: 5279.69

**P1MT01A** m² Desbroce y limpieza con med mec.(baja densidad arbórea)
0 m² × 0.19 (0.2 con costes indirectos) = 0.00

**P1MT02A** m² Excavación de tierra vegetal de 35 cm
0 m² × 0.26 (0.28 con costes indirectos) = 0.00

**P1MT02B** m² Extendido de tierra vegetal procedente excav/acopio 35 cm
0 m² × 0.27 (0.29 con costes indirectos) = 0.00

**P3CUN-003** m Cuneta guarda revestida de hormigón
20 m × 10.94 (11.6 con costes indirectos) = 232.00

| Medición | Uds. | Largo | Parcial |
|---|---|---|---|
| RS-GC6 | 1 | 20 | 20.00 |
| Total |  |  | 20 |

**P3CUN-004** m Cuneta guarda o pie de talud sin revestir
0 m × 3.47 (3.68 con costes indirectos) = 0.00

**P4RSV1A** ud Sostenimiento cruce sin rep. serv.DN=<500
1 ud × 288.08 (305.36 con costes indirectos) = 305.36

| Medición | Uds. | Parcial |
|---|---|---|
| RS-GC1 | 1 | 1.00 |
| Nota la reposición de tuberías está valorada en el capítulo de |  |  |
| conexiones |  |  |
| Nota: el sostenimiento de otras líneas de agua y fangos se |  |  |
| incluye en el capítulo de servicios de la EBAR |  |  |
| Total |  | 1 |

**P4RSV1B** ud Sostenimiento cruce sin rep. serv. grandes: LMT y tub.DN>500
0 ud × 694.04 (735.68 con costes indirectos) = 0.00

**P4RSV2** ud Corte programado servicio aguas
0 ud × 390.09 (413.5 con costes indirectos) = 0.00

**P4RSSFIBC1** m Demolición y gest. residuos conduc. fibrocemento DN<1200
0 m × 46.78 (49.59 con costes indirectos) = 0.00

**P4RSS1A** m Dem, desmont y retirada tubería riego de varios diámetros
0 m × 4.18 (4.43 con costes indirectos) = 0.00

**P4RSP2** ud Demolición y retirada arqueta pluviales y sumideros
0 ud × 31.96 (33.88 con costes indirectos) = 0.00

**P1MT06D** m³ Demolición pavimento de mezcla bituminosa+tte+canon
0 m³ × 14.07 (14.91 con costes indirectos) = 0.00

**P1MT06C** m² Demolición pavimento hormigón o acerado 40 cm espesor+tte+canon
0 m² × 6.28 (6.66 con costes indirectos) = 0.00

**P1MT06B** m³ Demolición muro en masa o mamposteria+tte+canon
0 m³ × 28.51 (30.22 con costes indirectos) = 0.00

**P1MT06A** m³ Demolición muro o losa hormigón armado+tte+canon
0 m³ × 46.51 (49.3 con costes indirectos) = 0.00

**P1MT03A1** m³ Excavación localizadas roca+agotam+Tte vertedero
0 m³ × 12.01 (12.73 con costes indirectos) = 0.00

**P1MT03G1** m³ Excavación de desmontes suelos + Tte a terraplén o vertedero
0 m³ × 4.05 (4.29 con costes indirectos) = 0.00

**P1MT03B1** m³ Excavación localizadas medio-duro+agotam+Tte vertedero
0 m³ × 3.86 (4.09 con costes indirectos) = 0.00

**P1MT04F** m³ Construcción cama de arena en tuberías
0 m³ × 13.33 (14.13 con costes indirectos) = 0.00

**P1MT04A** m³ Rellenos localizado con suelos proc. préstamo selec. 33 mm 95%PN
0 m³ × 5.06 (5.36 con costes indirectos) = 0.00

**P1MT04B** m³ Rellenos localizado con suelos proc. excav 150 mm 95%PN
0 m³ × 2.99 (3.17 con costes indirectos) = 0.00

**P5ARQP-1D** m³ Losa cierre pozo pref DN 1000
0 m³ × 41.39 (43.87 con costes indirectos) = 0.00

**P1MT06F** m³ Corte junta de diamante apertura de hueco
0 m³ × 83.93 (88.97 con costes indirectos) = 0.00

**P4TUB315PVC** m Tubería PVC D=315 mm SN-8
0 m × 26.55 (28.14 con costes indirectos) = 0.00

**P4TUB500PVC** m Tubería PVC D=500 mm SN-8
0 m × 39.88 (42.27 con costes indirectos) = 0.00

**P4RSTUB0.3PVC** m Reposición de tubería PVC-315, incl excav+rellenos
0 m × 44.61 (47.29 con costes indirectos) = 0.00

**P4RSTUB0.5PVC** m Reposición de tubería PVC-500, incl excav+rellenos
0 m × 67.72 (71.78 con costes indirectos) = 0.00

**P4RSTUB0.6PVC** m Reposición de tubería PVC-630, incl excav+rellenos
0 m × 77.4 (82.04 con costes indirectos) = 0.00

**P5ARQLD1A** ud Arq. ladrillo 1pie DN1.2m+enfosc+tapa FD H<=2.5m
0 ud × 565.87 (599.82 con costes indirectos) = 0.00

**P5ARQPREF1** ud Arqueta prefabricada 1.0x1.0x2,5+ tapa FD+pates+rellenos
0 ud × 429.86 (455.65 con costes indirectos) = 0.00

**P5ARQPREF2** ud Arqueta prefabricada 1.0x1.0x4.0+ tapa FD+pates+rellenos
0 ud × 918.68 (973.8 con costes indirectos) = 0.00

**P4PATE01** ud Pate polipropileno
0 ud × 4.57 (4.84 con costes indirectos) = 0.00

**P3EDIF101B** m Banda de señalización Ancho: 250 mm PVC
0 m × 26.99 (28.61 con costes indirectos) = 0.00

**P4RSS3** ud Acometida domiciliaria
0 ud × 360.54 (382.17 con costes indirectos) = 0.00

**P4TAPA60C250** ud Tapa registro fundición, circular Ø 60 cm clase C-250
0 ud × 91.96 (97.48 con costes indirectos) = 0.00

**P4TAPA60D400P** ud Tapa registro PRFV, circular Ø 60 cm o cuadrada clase D-400
0 ud × 84.09 (89.14 con costes indirectos) = 0.00

**P4TAPA60C250A** ud Tapa registro fundición, circular Ø 60 cm clase C-250 acerrojada
0 ud × 133.8 (141.83 con costes indirectos) = 0.00

**P4TAPA60D400A** ud Tapa registro fundición, circular Ø 60 cm clase D-400 acerrojada
0 ud × 148.13 (157.02 con costes indirectos) = 0.00

**P5ARQCONEX** ud Conexión sanemiento y/o pluviales a arqueta/ estruct. exist.+byp
0 ud × 435.57 (461.7 con costes indirectos) = 0.00

**P4RSS5A** ud Cegado arqueta o tuberías mediante tape y hormigonado
0 ud × 112.27 (119.01 con costes indirectos) = 0.00

**P4RSS5B** ud Cegado de tuberías con brida ciega cualq. diam.
0 ud × 220.14 (233.35 con costes indirectos) = 0.00

**P3SUM1** ud Sumidero sifónico 30x50
0 ud × 173.43 (183.84 con costes indirectos) = 0.00

**P3SUM2** ud Sumidero sifónico 40x60
0 ud × 182.24 (193.17 con costes indirectos) = 0.00

**P3SUM3** m Sumidero lineal 30 cm de anchura+p.p. canal de recogida
0 m × 55.96 (59.32 con costes indirectos) = 0.00

**P5ARQP-1C** m Desarrollo pozo de registro estanco DN1000 pref. horm.
0 m × 50.97 (54.03 con costes indirectos) = 0.00

**P3EDIF.002** m² Enfoscado maestreado y fratasado
0 m² × 14.2 (15.05 con costes indirectos) = 0.00

**P1MT10B1** día Bypass y bombeo gran caudal 90 m3/h
0 día × 73.85 (78.28 con costes indirectos) = 0.00

| Medición | Largo | Alto | Parcial |
|---|---|---|---|
| Interferencias con colector general |  |  |  |
| Rto: 5m / día incl operaciones excav+demolic+coloc tub. |  |  |  |
| PK 0+110 | 0.2 | 10 |  |
| PK0+450 | 0.2 | 5 |  |
| 0+600 | 0.2 | 10 |  |
| 0+870 | 0.2 | 5 |  |
| Rto tramos largos incl p.p. arquetas+grandes excav. =6- 4m/día |  |  |  |
| 1+000 a 1+700 incl.(tramo hinca)+arquetas | 0.18 | 700 |  |
| Total |  |  | 0 |

**P1MT10B2** día Bypass y bombeo gran caudal 180 m3/h
0 día × 105.2 (111.51 con costes indirectos) = 0.00

| Medición | Largo | Alto | Parcial |
|---|---|---|---|
| Rto tramos largos incl p.p. arquetas+grandes excav. =6- 4m/día |  |  |  |
| 1+745 a 1+910 incl arquetas+ hinca | 0.25 | 165 |  |
| Total |  |  | 0 |

**P1MT10B3** día Bypass y bombeo gran caudal 320 m3/h
0 día × 175.81 (186.36 con costes indirectos) = 0.00

**P1MT10B4** día Bypass y bombeo gran caudal 720 m3/h
0 día × 301.8 (319.91 con costes indirectos) = 0.00

**P1MT10B5** día Bypass y bombeo gran caudal 1080m3/h
0 día × 397.83 (421.7 con costes indirectos) = 0.00

**P1MT10B6** día Bypass y bombeo aguas residuales y pluviales 1800 m3/h
0 día × 597.29 (633.13 con costes indirectos) = 0.00

**P4HG-001A** m³ Hormigón HM-12.5/p/20/IIa
0 m³ × 40.72 (43.16 con costes indirectos) = 0.00

**P4HG-002B** m³ Hormigón HM-20/B/20/IIa Elementos horizontales y verticales
0 m³ × 55.85 (59.2 con costes indirectos) = 0.00

**P1MT08BASEZA1** m³ Zahorra artificial
0 m³ × 10.9 (11.55 con costes indirectos) = 0.00

**P3SCDN300** m Salvacuneta dn=300 HA icl. arqueta + zanja+relleno HM-20
0 m × 40.81 (43.26 con costes indirectos) = 0.00

**P3SCDN500** m Salvacuneta dn=500 HA icl. arqueta + zanja+relleno HM-20
0 m × 55.09 (58.4 con costes indirectos) = 0.00

**P4RSS5C** ud Operaciones conexión, tapiado y bypass puesta en marcha EBAR (06/04/2011)
1 ud × 4473.9 (4742.33 con costes indirectos) = 4742.33
Conjunto de operaciones de conexión, tapiados (arquetas y/o colectores), obturaciones, y bypass provisionales necesarios para la ejecución de pruebas y puesta en marcha de la EBAR previa a la demolición de la EDAR. Unidad completa

| Código | Ud | Descripción | Rendimiento | Precio | Importe |
|---|---|---|---|---|---|
| MAO-001 | h | Cuadrilla "A" | 30 | 42 | 1260.00 |
| MAQ-010 | h | Camión bomba hormigonera | 1.5 | 48.36 | 72.54 |
| MAQ-004A2 | h | Camión basculante 4x4 14 t. | 2 | 24.02 | 48.04 |
| MAQ-006A | h | Compresor 31/70 CV, 2 martillos, s/MO | 2 | 3.73 | 7.46 |
| MAQ-002A1 | h | Retroexcavadora ruedas hidráulica 51/70 cv | 2 | 29.27 | 58.54 |
| MAT4HORHM15A | m³ | Hormigón HL-150/P/20 a pie obra | 1.5 | 43.66 | 65.49 |
| MATFIB02 | ud | Bridas ciegas en T anulación tubería | 2 | 174.43 | 348.86 |
| MAQ-012 | día | Día alquiler de generador de c.a. | 12 | 9.31 | 111.72 |
| MAQ-013NF4B | día | Bombas Jumbo 405 NDachique 360 m3/h Hm=22mca o similar | 12 | 51.03 | 612.36 |
| MAQ-013NF6 | día | Cuadros eléctricos+cable+conexion bombas NF y byp (1Ud/4Bombas) | 12 | 138.83 | 1665.96 |
| MAQ-013NF3 | kW-h | Generador y consumo energético | 1600 | 0.09 | 144.00 |
| MAT1NF9B | día | Alquiler manguera 10", pp. piezas de conex. bombeo (100m) | 6 | 10.48 | 62.88 |
| MAT1NF9C | día | Alquiler Tuberías PVC o PE-100 DN 315 1+valvulería bombeo | 6 | 1.33 | 7.98 |
| OTRO-CANON1 | m³ | Canon vertido+clasif.residuos+RCD (excav o demolic) | 3 | 2.69 | 8.07 |
|  |  | Total |  |  | 4473.9 |

###### A1.1.3.7.4 R.S. CRUCES ARROYOS (GC) (01/01/2004)
Importe: 669.24

**P1MT01B** m² Desbroce y limpieza con med mec.(alta densidad arbórea)
0 m² × 3.88 (4.11 con costes indirectos) = 0.00

**P1MT01A** m² Desbroce y limpieza con med mec.(baja densidad arbórea)
0 m² × 0.19 (0.2 con costes indirectos) = 0.00

**P1MT02A** m² Excavación de tierra vegetal de 35 cm
0 m² × 0.26 (0.28 con costes indirectos) = 0.00

**P1MT02B** m² Extendido de tierra vegetal procedente excav/acopio 35 cm
0 m² × 0.27 (0.29 con costes indirectos) = 0.00

**P1MT03A1** m³ Excavación localizadas roca+agotam+Tte vertedero
0 m³ × 12.01 (12.73 con costes indirectos) = 0.00

**P1MT03B1** m³ Excavación localizadas medio-duro+agotam+Tte vertedero
117 m³ × 3.86 (4.09 con costes indirectos) = 478.53

| Medición | Uds. | Largo | Ancho | Alto | Parcial |
|---|---|---|---|---|---|
| RS-PR1 | 1 | 19 | 2 | 1.5 | 57.00 |
| RS-PR36 | 1 | 20 | 2 | 1.5 | 60.00 |
| Total |  |  |  |  | 117 |

**P1MT08ESC150** m³ Escollera 150 Kg careada
0 m³ × 14.57 (15.44 con costes indirectos) = 0.00

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
0 m² × 1.69 (1.79 con costes indirectos) = 0.00

**P1MT08ESC100** m³ Escollera 100 Kg careada
0 m³ × 13.56 (14.37 con costes indirectos) = 0.00

**P1MT05C** m³ Formación de terraplén procedente de excavación 95% PN
117 m³ × 1.54 (1.63 con costes indirectos) = 190.71

| Medición | Uds. | Largo | Ancho | Alto | Parcial |
|---|---|---|---|---|---|
| RS-PR1 | 1 | 19 | 2 | 1.5 | 57.00 |
| RS-PR36 | 1 | 20 | 2 | 1.5 | 60.00 |
| Total |  |  |  |  | 117 |

###### A1.1.3.7.5 R.S. CERRAMIENTOS (GC) (20/07/2005)
Importe: 987

**P1MT06K** m² Demolición muro bloque o ladrillo
0 m² × 4.89 (5.18 con costes indirectos) = 0.00

**P1MT06B** m³ Demolición muro en masa o mamposteria+tte+canon
0 m³ × 28.51 (30.22 con costes indirectos) = 0.00

**P5CERRAM0D** m Reposición de cerramiento muro mampuesto
0 m × 53.04 (56.22 con costes indirectos) = 0.00

**P5MAMP1** m³ Mampostería ordinaria piedra caliza/pizarra/granito en muros
0 m³ × 65.41 (69.33 con costes indirectos) = 0.00

**P5CERRAM0A** m Desmontaje de cerramiento metálico, vallado y barandillas.
20 m × 3.86 (4.09 con costes indirectos) = 81.80

| Medición | Uds. | Largo | Parcial |
|---|---|---|---|
| RS-GC5 | 1 | 20 | 20.00 |
| Total |  |  | 20 |

**P5CERRAM1** m Cerramiento tipo-1 malla electrosold+ murete 0.80x0.35+ciment.
0 m × 88.71 (94.03 con costes indirectos) = 0.00

**P5CERRAM2** m Cerramiento tipo-2 Valla de D/T metálica
20 m × 23.88 (25.31 con costes indirectos) = 506.20

| Medición | Uds. | Largo | Parcial |
|---|---|---|---|
| RS-GC5 | 1 | 20 | 20.00 |
| Nota, la reposición completa del cerramienmto está incluida en |  |  |  |
| urbanización de la EBAR |  |  |  |
| Esta reposición es temporal hasta la definitiva |  |  |  |
| Total |  |  | 20 |

**P5CERRAM4** m Cerramiento tipo-4 ganadero
60 m × 6.27 (6.65 con costes indirectos) = 399.00

| Medición | Uds. | Largo | Parcial |
|---|---|---|---|
| Acceso hinca 4 y 5 | 2 | 10 | 20.00 |
| Varios interior Parque Madrevieja s/ n | 2 | 20 | 40.00 |
| Total |  |  | 60 |

**P5CERRAM2B** m Cerramiento reja tubo metálica+ murete hormigón HA25+ciment. 2m
0 m × 95.47 (101.2 con costes indirectos) = 0.00

**P3EDIF012B** m² Fab. Bloq. split 40x20x20 dos caras color
0 m² × 33.28 (35.28 con costes indirectos) = 0.00

**P4HG-002B** m³ Hormigón HM-20/B/20/IIa Elementos horizontales y verticales
0 m³ × 55.85 (59.2 con costes indirectos) = 0.00

**P4ETT-002** kg Acero B-500-S
0 kg × 1.32 (1.4 con costes indirectos) = 0.00

**P5PUERTA1A** ud Puerta metálica 1 hoja 2.1x0.9+pint
0 ud × 139.21 (147.56 con costes indirectos) = 0.00

**P5PUERTA1B** ud Puerta metálica 2 hoja x2,0x3.0m acero galvanizado+pint
0 ud × 589.55 (624.92 con costes indirectos) = 0.00

###### A1.1.3.7.6 R.S. ELECTRICIDAD (GC) (20/07/2000)
Importe: 27133.37

**P1MT09** m² Tablestacado recuperable o perdido cualquier profundidad
0 m² × 79.23 (83.98 con costes indirectos) = 0.00

**P4RSV1D** m Demolición y retirada de conductos y cableados inst. subterranea
0 m × 4.56 (4.83 con costes indirectos) = 0.00

**P4RSV1A** ud Sostenimiento cruce sin rep. serv.DN=<500
0 ud × 288.08 (305.36 con costes indirectos) = 0.00

**P4RSV1B** ud Sostenimiento cruce sin rep. serv. grandes: LMT y tub.DN>500
0 ud × 694.04 (735.68 con costes indirectos) = 0.00

**P5ELE110X4H2** m Rep.completa de LMT +p.p. arquetas y canalizac. hormigonada
0 m × 169.61 (179.79 con costes indirectos) = 0.00

**P4RSE01** m Reposición línea aérea BT poste H>=9m
0 m × 28.29 (29.99 con costes indirectos) = 0.00

**P5ELE110X4** m Can. cama arena PVC 110x4 (calzadas) 0.4x1.0m
0 m × 19.24 (20.39 con costes indirectos) = 0.00

**P5ELE110X2** m Can. cama arena PVC 110 mm x 2 (calzadas) 0.4x1.0m
0 m × 15.42 (16.35 con costes indirectos) = 0.00

**P5ELE110X4H** m Can. horm. PVC 110 mm x4 (calzadas) 0.4x1.0m
0 m × 42.87 (45.44 con costes indirectos) = 0.00

**P5ELE110X2H** m Can. horm. PVC 110 mm x2 (calzadas) 0.4x1.0m
0 m × 39.05 (41.39 con costes indirectos) = 0.00

**P5ELE160X4** m Can. cama arena PVC 160 mm x4 (calzada) 0.4X1.0m
0 m × 24.91 (26.4 con costes indirectos) = 0.00

**P5ELE160X4H** m Can. horm. PVC 160 mm x4 (calzadas) 0.4x1.0m
0 m × 53.09 (56.28 con costes indirectos) = 0.00

**P5ELE200X2H1** m Can. horm. PE 200 mm x2 (aceras) 0.65x1.0m
0 m × 49.02 (51.96 con costes indirectos) = 0.00

**P5ELE200X2H2** m Can. horm. PE 200 mm x2 (calzadas) 0.65x1.3m
0 m × 50.65 (53.69 con costes indirectos) = 0.00

**P5ELE200X2HT** m Can. horm. PE 200x2+3x65mm (calzadas) 0.65x1.3m
0 m × 59.87 (63.46 con costes indirectos) = 0.00

**P5ARQPREF1.0E** Ud Arqueta BT prefabricada inst. elect. 100x100x100 con tapa FD
0 Ud × 206.99 (219.41 con costes indirectos) = 0.00

**P5ARQPREF2.0E** Ud Arqueta MT prefabricada inst. elect. 110x110x160 con tapa FD
0 Ud × 270.54 (286.77 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ELEM1X150A** m Manguera electrica 1 x 150 Al mm2
0 m × 14.69 (15.57 con costes indirectos) = 0.00

**P5ELEM1X95A** m Manguera electrica 1 x 95 Al mm2
0 m × 10.84 (11.49 con costes indirectos) = 0.00

**P5ELEM1X150** m Manguera electrica 1 x 150 mm2 Cu
0 m × 24.42 (25.89 con costes indirectos) = 0.00

**P5ELEM1X95** m Manguera electrica 1 x 95 mm2 Cu
0 m × 14.96 (15.86 con costes indirectos) = 0.00

**P5ELEM1X95TT** m Manguera electrica 1 x 95 TT mm2
0 m × 14.96 (15.86 con costes indirectos) = 0.00

**P5ELEM4X50TT** m Manguera electrica 4 x 50 + TT mm2 Cu
0 m × 32.68 (34.64 con costes indirectos) = 0.00

**P5ELEM4X25TT** m Manguera electrica 4 x 25 + TT mm2 Cu
0 m × 13.41 (14.21 con costes indirectos) = 0.00

**P5ELEM1X16TT** m Manguera electrica 1 x 16 mm2 Cu
0 m × 5.56 (5.89 con costes indirectos) = 0.00

**P5ELEM4X10TT** m Manguera electrica 4 x 10 + TT10 mm2 Cu
0 m × 7.94 (8.42 con costes indirectos) = 0.00

**P5ELEM4X2.5TT** m Manguera electrica 4 x 2.5 + TT2.5 mm2 Cu
0 m × 4.89 (5.18 con costes indirectos) = 0.00

**P5ELEM2X2.5TT** m Manguera electrica 2 x 2.5 + TT 2.5mm2
0 m × 4.23 (4.48 con costes indirectos) = 0.00

**P5ELEM12X2.5T** m Manguera electrica 12 x 2.5 + TT2.5 mm2
0 m × 5.16 (5.47 con costes indirectos) = 0.00

**P5ELEM18X2.5T** m Manguera electrica 18 x 2.5 + TT 2.5mm2
0 m × 6.3 (6.68 con costes indirectos) = 0.00

**P5ELEM2X1.5TT** m Manguera electrica 2 x 1.5 + TT1.5 mm2
0 m × 3.81 (4.04 con costes indirectos) = 0.00

**P5ELEM4X1.5TT** m Manguera electrica 4 x 1.5 + TT1.5 mm2 Cu
0 m × 4.44 (4.71 con costes indirectos) = 0.00

**P4RSV1C** Ud Sostenimiento poste telefonía y/o electricidad BT
1 Ud × 224.88 (238.37 con costes indirectos) = 238.37

| Medición | Uds. | Parcial |
|---|---|---|
| PK 0+243 afecciónn hinca arrastre¿? |  |  |
| DP** | 1 | 1.00 |
| Total |  | 1 |

**P5ELEM95X54TT** m Manguera RZ 0,6/1 KV 3x95 mm2+54TT aéreo Al
0 m × 20.76 (22.01 con costes indirectos) = 0.00

**P5ELECLM3B** Ud Cuadro seccionador y pararrayos de derivación de línea MT Subt
0 Ud × 767.67 (813.73 con costes indirectos) = 0.00

**P5ELECLM2** ud Apoyo de entronque, derivación o final de línea +P.Tierra+Ciment
0 ud × 2341.05 (2481.51 con costes indirectos) = 0.00

**P5ELECLMT3** m Conductor Aluminio Acero LA-56
0 m × 4.1 (4.35 con costes indirectos) = 0.00

**P5ELEM1X120A** m Manguera electrica 1 x 120 Al mm2
0 m × 16.02 (16.98 con costes indirectos) = 0.00

**P5ELEM1X240A** m Manguera electrica 1 x 240 Al mm2
0 m × 18.28 (19.38 con costes indirectos) = 0.00

**P1MT15-150A** m² Muro pantalla secante pilote mortero M150 DN 150
0 m² × 120.16 (127.37 con costes indirectos) = 0.00

**P1MT15-150B** m Micropilote DN 150 HA-30 Vaina 125/6 p.p. puntales+viga riostra
300 m × 84.58 (89.65 con costes indirectos) = 26895.00

| Medición | Uds. | Largo | Alto | Parcial |
|---|---|---|---|---|
| RS-GC11 | 2 | 15 | 10 | 300.00 |
| Riesgo afección por proximidad S/ NEC *** TORRES ELÉCTRICAS |  |  |  |  |
| Trazado próximo, afección cimentación fase ejecución |  |  |  |  |
| Total |  |  |  | 300 |

###### A1.1.3.7.7 R.S. ALUMBRADO (GC) (31/01/2000)
Importe: 2877.21

**P5ELEC03ALUMB** ud Pyto. tramitación alumbrado público+tasas conexión
0 ud × 763.8 (809.63 con costes indirectos) = 0.00

**P5ELEBTALUMB** Ud Legalización de alumbrado público+OCA´s
0 Ud × 467.83 (495.9 con costes indirectos) = 0.00

**P4RSV1D** m Demolición y retirada de conductos y cableados inst. subterranea
60 m × 4.56 (4.83 con costes indirectos) = 289.80

| Medición | Uds. | Largo | Parcial |
|---|---|---|---|
| *** |  |  |  |
| RS-GC7 | 1 | 60 | 60.00 |
| Total |  |  | 60 |

**P4RSV1A** ud Sostenimiento cruce sin rep. serv.DN=<500
0 ud × 288.08 (305.36 con costes indirectos) = 0.00

**P4RSV1B** ud Sostenimiento cruce sin rep. serv. grandes: LMT y tub.DN>500
0 ud × 694.04 (735.68 con costes indirectos) = 0.00

**P5ELECFAR01A** Ud Desmontaje y montaje columnas H<8.0m. aprovechando base+arq+tt
3 Ud × 120.68 (127.92 con costes indirectos) = 383.76

| Medición | Uds. | Parcial |
|---|---|---|
| RS-GC7 | 3 | 3.00 |
| **** accesos hinca y varios DP** |  |  |
| Total |  | 3 |

**P5ELECFAR02A** ud Desmontaje y post. montaje farolas H<8.0m + base+ arqu+TT
0 ud × 333.13 (353.12 con costes indirectos) = 0.00

**P5ELECFAR01B** Ud Desmontaje y montaje columnas H>8.0m. aprovechando base+arq+tt
0 Ud × 143.18 (151.77 con costes indirectos) = 0.00

**P5ELECFAR02B** ud Desmontaje y post. montaje farolas H>8.0m + base+ arqu+TT
0 ud × 357.96 (379.44 con costes indirectos) = 0.00

**P5ELECFAR05** ud Columna 8m+ brazo150w led
0 ud × 891.96 (945.48 con costes indirectos) = 0.00

**P35RALUM02** m Canaliz alumbrado conducto Ø90 mm+tendido línea elec.4x6mm2+TT
0 m × 18.63 (19.75 con costes indirectos) = 0.00

**P5ELE110X4** m Can. cama arena PVC 110x4 (calzadas) 0.4x1.0m
60 m × 19.24 (20.39 con costes indirectos) = 1223.40

| Medición | Uds. | Largo | Parcial |
|---|---|---|---|
| RS-GC7 | 1 | 60 | 60.00 |
| Total |  |  | 60 |

**P5ELE90X1** m Can.tubo cam arena PVC 90x1 (calzadas) 0.4x1.0m
0 m × 7.13 (7.56 con costes indirectos) = 0.00

**P5ELE90X2** m Can. cama arena PVC 90x2 (calzadas) 0.4x1.0m
0 m × 8.1 (8.59 con costes indirectos) = 0.00

**P5ELECCGB1** Ud Centro de mando alumbrado público+protecciones+TT+tramitac.
0 Ud × 1011.45 (1072.14 con costes indirectos) = 0.00

**P5ARQLD6** ud Arqueta de registro 40x40x50 1/2 tapa FD
3 ud × 59.29 (62.85 con costes indirectos) = 188.55

| Medición | Uds. | Parcial |
|---|---|---|
| RS-GC7 | 3 | 3.00 |
| Total |  | 3 |

**P5ARQLD4B** Ud Arqueta de registro 60x60x60 1/2 tapa FD
0 Ud × 112.93 (119.71 con costes indirectos) = 0.00

**P5ELE40PVC** m tubo. eléctricidad Polímero term libre de halógenos ríg M40
0 m × 1.58 (1.67 con costes indirectos) = 0.00

**P35RALUM03** m Realización de conexiónes tipo M3
0 m × 42 (44.52 con costes indirectos) = 0.00

**P5ELEM4X2.5TT** m Manguera electrica 4 x 2.5 + TT2.5 mm2 Cu
0 m × 4.89 (5.18 con costes indirectos) = 0.00

**P5ELEM4X1.5TT** m Manguera electrica 4 x 1.5 + TT1.5 mm2 Cu
0 m × 4.44 (4.71 con costes indirectos) = 0.00

**P5ELEM4X6TT** m Manguera electrica 4 x 6 + TT6 mm2 Cu
60 m × 8.06 (8.54 con costes indirectos) = 512.40

| Medición | Uds. | Largo | Parcial |
|---|---|---|---|
| RS-GC7 | 1 | 60 | 60.00 |
| Total |  |  | 60 |

**P5ELETT1** ud Toma tierra alumbrado público con placa en arq.
0 ud × 61.32 (65 con costes indirectos) = 0.00

**P5ELETT2** ud Toma de tierra independiente con pica 200/14.3 Fe+Cu+arq. visita
3 ud × 87.83 (93.1 con costes indirectos) = 279.30

| Medición | Uds. | Parcial |
|---|---|---|
| RS-GC7 | 3 | 3.00 |
| Total |  | 3 |

###### A1.1.3.7.8 R.S. COMUNICACIONES (GC) (26/04/2010)
Importe: 2137.52

**P4RSV1D** m Demolición y retirada de conductos y cableados inst. subterranea
0 m × 4.56 (4.83 con costes indirectos) = 0.00

**P4RSV1A** ud Sostenimiento cruce sin rep. serv.DN=<500
7 ud × 288.08 (305.36 con costes indirectos) = 2137.52

| Medición | Uds. | Largo | Parcial |
|---|---|---|---|
| S/ NEC ** |  |  |  |
| RS-GC8 PK 243 a 677 | 1 | 2 | 2.00 |
| RS-GC10 PK 852 a 986 | 1 | 5 | 5.00 |
| Cruce general de servicios, prospecciones |  |  |  |
| DP*** |  |  |  |
| Total |  |  | 7 |

**P4RSV1B** ud Sostenimiento cruce sin rep. serv. grandes: LMT y tub.DN>500
0 ud × 694.04 (735.68 con costes indirectos) = 0.00

**P4RSV1C** Ud Sostenimiento poste telefonía y/o electricidad BT
0 Ud × 224.88 (238.37 con costes indirectos) = 0.00

**P4RST01** m Reposición línea aérea telefonia poste H>=8m
0 m × 10.74 (11.38 con costes indirectos) = 0.00

**P5ELE110X4** m Can. cama arena PVC 110x4 (calzadas) 0.4x1.0m
0 m × 19.24 (20.39 con costes indirectos) = 0.00

**P5ELE110X2** m Can. cama arena PVC 110 mm x 2 (calzadas) 0.4x1.0m
0 m × 15.42 (16.35 con costes indirectos) = 0.00

**P5ELEZ110X6H** m Can. hormigonada PVC 110 mm x6 Ud cualq. terreno + zanja+rell.
0 m × 31.71 (33.61 con costes indirectos) = 0.00

**P5ELE110X4H** m Can. horm. PVC 110 mm x4 (calzadas) 0.4x1.0m
0 m × 42.87 (45.44 con costes indirectos) = 0.00

**P5ELE110X2H** m Can. horm. PVC 110 mm x2 (calzadas) 0.4x1.0m
0 m × 39.05 (41.39 con costes indirectos) = 0.00

**P5ARQPREF1.0E** Ud Arqueta BT prefabricada inst. elect. 100x100x100 con tapa FD
0 Ud × 206.99 (219.41 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ARQPREF1.0T** Ud Arqueta tipo D telefonia. 100x100x100 con tapa FD
0 Ud × 172.22 (182.55 con costes indirectos) = 0.00

**P5ARQPREF0.8T** Ud Arqueta tipo H telefonia. 80x70x100 con tapa FD
0 Ud × 110.59 (117.23 con costes indirectos) = 0.00

**P5TF01** m Instalación y tendido comunicación telefónica 50P AL -PVC
0 m × 2.66 (2.82 con costes indirectos) = 0.00

**P5COMR63X6H** m Can. hormigonada PE 63 x3 (tritub) cualq. terreno + zanja+rell.
0 m × 9.95 (10.55 con costes indirectos) = 0.00

**P5COMR63X12H** m Can. hormigonada PE 63 x12 cualq. terreno + zanja+rell.
0 m × 21.26 (22.54 con costes indirectos) = 0.00

**P5COMR63X3H** m Can. hormigonada PE 63 x6 cualq. terreno + zanja+rell.
0 m × 17.21 (18.24 con costes indirectos) = 0.00

**P5ARQPREF1.0R** Ud Arqueta tipo 2P comunicaciones 100x100x150 cm con tapa FD
0 Ud × 224.52 (237.99 con costes indirectos) = 0.00

**P5ARQPREF1.3R** Ud Arqueta tipo 2A comunicaciones 130x100x120 cm con tapa FD
0 Ud × 143.53 (152.14 con costes indirectos) = 0.00

**P5ARQPREF1.5R** Ud Arqueta tipo 2b comunicaciones 150x100x130 cm con tapa FD
0 Ud × 151.27 (160.35 con costes indirectos) = 0.00

**P5COM12F** m Cable 12 fibras monomodo
0 m × 1.81 (1.92 con costes indirectos) = 0.00

**P5COM32F** m Cable 32 fibras monomodo
0 m × 3.09 (3.28 con costes indirectos) = 0.00

**P5COM62F** m Cable 62 fibras monomodo
0 m × 5.28 (5.6 con costes indirectos) = 0.00

**P5COMREP64F** ud Repartidor 64 FO
0 ud × 906.27 (960.65 con costes indirectos) = 0.00

**P5COMREP128F** ud Repatidor 128 FO
0 ud × 1812.54 (1921.29 con costes indirectos) = 0.00

**P5COMCAJA64F** ud Caja empalme 64 FO
0 ud × 84.7 (89.78 con costes indirectos) = 0.00

**P5COMCAJA128F** ud Caja empalme 128 FO
0 ud × 155.56 (164.89 con costes indirectos) = 0.00

**P5COMLATFO** ud Latiguillo FO Multimodo
0 ud × 7.42 (7.87 con costes indirectos) = 0.00

###### A1.1.3.7.9 R.S. GAS. (GC) (27/10/2011)
Importe: 735.68

**P4RSV1A** ud Sostenimiento cruce sin rep. serv.DN=<500
0 ud × 288.08 (305.36 con costes indirectos) = 0.00

**P4RSV1B** ud Sostenimiento cruce sin rep. serv. grandes: LMT y tub.DN>500
1 ud × 694.04 (735.68 con costes indirectos) = 735.68

| Medición | Uds. | Parcial |
|---|---|---|
| RS-GC2 PK 25 a 25 | 1 | 1.00 |
| Se desconoce el diámetro |  |  |
| Información INKOLAN |  |  |
| Resulta extraño, pasa debajo de edificaciones y EDAR |  |  |
| Se valora sostenimiento al pasar la tubería por debajo |  |  |
| DP*** |  |  |
| Total |  | 1 |

**P4RSV2B** Ud Corte programado servicio GAS pequeño diam.
0 Ud × 388.29 (411.59 con costes indirectos) = 0.00

**P4RSGPE032** m Reposición tub. DN32mm PE-SDR11+arq+valv.+excav+rellenos GAS
0 m × 56.2 (59.57 con costes indirectos) = 0.00

**P4RSGPE063** m Reposición tub. DN63mm PE-SDR11+arq+valv.+excav+rellenos GAS
0 m × 57.83 (61.3 con costes indirectos) = 0.00

**P4RSGPE110** m Reposición tub. DN110mm PE-SDR11+arq+valv.+excav+rellenos GAS
0 m × 66.46 (70.45 con costes indirectos) = 0.00

**P4RSGPE160** m Reposición tub. DN160mm PE-SDR11+arq+valv.+excav+rellenos GAS
0 m × 77.82 (82.49 con costes indirectos) = 0.00

**P4RSGPE200** m Reposición tub. DN200mm PE-SDR11+arq+valv.+excav+rellenos GAS
0 m × 82.36 (87.3 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

###### A1.1.3.7.10 R.S. MOBILIARIO (GC) (01/01/2004)
Importe: 2417.17

**P5DESMMOB01** ud Desmontaje y reposición mobiliario urbano+cimentación
4 ud × 114.46 (121.33 con costes indirectos) = 485.32

| Medición | Uds. | Parcial |
|---|---|---|
| Varios s/ nec parque-zona verde |  |  |
| PK 0+145-0+243 | 2 | 2.00 |
| Varios s/ nec Parque madrevieja señalítica y otros | 2 | 2.00 |
| Total |  | 4 |

**P5JARD** Ud Jardinera en Fundición dúctil
0 Ud × 348.7 (369.62 con costes indirectos) = 0.00

**P4BANCO1** Ud Banco 1,80 m de madera tronco.
0 Ud × 127.25 (134.89 con costes indirectos) = 0.00

**P4BANCO2** Ud Banco 2.0 m modelo urbano homologado
0 Ud × 204.02 (216.26 con costes indirectos) = 0.00

**P85BANCO3** Ud Banco fundición artística 2,06
0 Ud × 337.89 (358.16 con costes indirectos) = 0.00

**P4BANCO3** Ud Banco tipo paseo Granito+tablón madera
0 Ud × 548.55 (581.46 con costes indirectos) = 0.00

**P85PAP1** Ud Papelera basc. acer. postes 50 l. (homologada)
0 Ud × 167.77 (177.84 con costes indirectos) = 0.00

**P85PAP2** Ud Papelera basc. plástica.50 l. farola (homologada)
0 Ud × 51.88 (54.99 con costes indirectos) = 0.00

**P41BARAND07** m Barandilla en acero inox. accesibilidad S/D 8/2003
0 m × 201.12 (213.19 con costes indirectos) = 0.00

**P41BARAND06** m Barandilla estética reforzada S275JR tipo sol
0 m × 70.62 (74.86 con costes indirectos) = 0.00

**P5CERRAM0D2** m Desmontaje de cerramiento y/o barandilla de madera+ reutilz.
0 m × 6.84 (7.25 con costes indirectos) = 0.00

**P-105AMBCER02** m Barandilla madera reutiliz.+p.p. cimiento, ancl, partes perdida
0 m × 17.56 (18.61 con costes indirectos) = 0.00

**P-105AMBCER01** m Modulo barandilla rollizo madera tratada de pino de 2 m.
0 m × 32.17 (34.1 con costes indirectos) = 0.00

**P41BARAND03** m Barandilla madera normalizada montantes verticales
0 m × 37.06 (39.28 con costes indirectos) = 0.00

**P-105AMBCART2** Ud Cartel tipo-2 Flecha Indicativa
1 Ud × 123.62 (131.04 con costes indirectos) = 131.04

| Medición | Uds. | Parcial |
|---|---|---|
| s/ nec Madrevieja | 1 | 1.00 |
| Total |  | 1 |

**P-105AMBCART1** Ud Cartel tipo-1 Tejadillo
1 Ud × 1278.31 (1355.01 con costes indirectos) = 1355.01

| Medición | Uds. | Parcial |
|---|---|---|
| s/ nec interior Madrevieja | 1 | 1.00 |
| Total |  | 1 |

**P-105AMBCART3** Ud Cartel tipo-3 Hito
0 Ud × 122.15 (129.48 con costes indirectos) = 0.00

**P-105AMBCART4** Ud Cartel tipo-4 Señal indicadora
0 Ud × 63.89 (67.72 con costes indirectos) = 0.00

**P-105AMBCART5** Ud Cartel tipo-5 Mesa Mirador
0 Ud × 714.14 (756.99 con costes indirectos) = 0.00

**P-105AMBCA01** Ud Caja anidadera de madera
20 Ud × 21.03 (22.29 con costes indirectos) = 445.80

| Medición | Uds. | Parcial |
|---|---|---|
| s/ nec Madrevieja | 20 | 20.00 |
| Total |  | 20 |

**P-105AMBMIR01** Ud Mirador de 4x3 en base de cimiento de hormigón armado
0 Ud × 4330.73 (4590.57 con costes indirectos) = 0.00

**P-105AMBPAP2** Ud Papelera rústica de tablillas de 60 cm con dos pies de mad.
0 Ud × 183.9 (194.93 con costes indirectos) = 0.00

**P-105AMBBANC1** Ud Banco 1,80 m de madera tronco.
0 Ud × 210.07 (222.67 con costes indirectos) = 0.00

#### A1.1.4. RAMAL SAN ROQUE (20/07/2000)
Importe: 424247.11

##### A1.1.4.1 TRABAJOS PREVIOS Y MOVIMIENTO DE TIERRAS (SR) (01/01/2004)
Importe: 130918.73

**P1MT06A** m³ Demolición muro o losa hormigón armado+tte+canon
0 m³ × 46.51 (49.3 con costes indirectos) = 0.00

**P1MT06B** m³ Demolición muro en masa o mamposteria+tte+canon
0 m³ × 28.51 (30.22 con costes indirectos) = 0.00

**P1MT06C** m² Demolición pavimento hormigón o acerado 40 cm espesor+tte+canon
0 m² × 6.28 (6.66 con costes indirectos) = 0.00

**P1MT06D** m³ Demolición pavimento de mezcla bituminosa+tte+canon
0 m³ × 14.07 (14.91 con costes indirectos) = 0.00

**P-102AMB-PL01** m² Preparación del terreno y laboreo mecánico
0 m² × 0.18 (0.19 con costes indirectos) = 0.00

**P1MT02A** m² Excavación de tierra vegetal de 35 cm
12082 m² × 0.26 (0.28 con costes indirectos) = 3382.96

| Medición | Uds. | Largo | Parcial |
|---|---|---|---|
| s/ med | 1 | 12082 | 12082.00 |
| Total |  |  | 12082 |

**P1MT02B** m² Extendido de tierra vegetal procedente excav/acopio 35 cm
12082 m² × 0.27 (0.29 con costes indirectos) = 3503.78

| Medición | Uds. | Largo | Parcial |
|---|---|---|---|
| s/ med | 1 | 12082 | 12082.00 |
| Total |  |  | 12082 |

**P-102AMB-PL03** m² Desbroce manual y selectivo del terreno
0 m² × 5.42 (5.75 con costes indirectos) = 0.00

**P1MT01A** m² Desbroce y limpieza con med mec.(baja densidad arbórea)
6882 m² × 0.19 (0.2 con costes indirectos) = 1376.40

| Medición | Uds. | Largo | Parcial |
|---|---|---|---|
| s/ med | 1 | 6882 | 6882.00 |
| Total |  |  | 6882 |

**P1MT01B** m² Desbroce y limpieza con med mec.(alta densidad arbórea)
5200 m² × 3.88 (4.11 con costes indirectos) = 21372.00

| Medición | Uds. | Largo | Parcial |
|---|---|---|---|
| s/ med aux | 1 | 5200 | 5200.00 |
| Total |  |  | 5200 |

**P1MT03A1** m³ Excavación localizadas roca+agotam+Tte vertedero
0 m³ × 12.01 (12.73 con costes indirectos) = 0.00

**P1MT03B1** m³ Excavación localizadas medio-duro+agotam+Tte vertedero
6604.64 m³ × 3.86 (4.09 con costes indirectos) = 27012.98

| Medición | Uds. | Largo | Ancho | Alto | Parcial |
|---|---|---|---|---|---|
| s/ med | 1 | 6875 |  |  | 6875.00 |
| Pozos de ataque de hincas | -1 | 20 | 1.8 | 3.2 | -115.20 |
|  | -1 | 20 | 1.8 | 4.31 | -155.16 |
| Total |  |  |  |  | 6604.64 |

**P1MT03B2** m³ sobrecoste excav. localizadas bajo servicios
319 m³ × 0.98 (1.04 con costes indirectos) = 331.76

| Medición | Uds. | Largo | Parcial |
|---|---|---|---|
| s/ med | 1 | 319 | 319.00 |
| Total |  |  | 319 |

**P1MT03C1** m³ Excavación loc. blando/medio+agotam+recintos tablest/apan EBAR
0 m³ × 11.54 (12.23 con costes indirectos) = 0.00

**P1MT03G1** m³ Excavación de desmontes suelos + Tte a terraplén o vertedero
0 m³ × 4.05 (4.29 con costes indirectos) = 0.00

**P1MT03H** m³ Excavación de escollera existente+acopio+post. colocacion
0 m³ × 16.46 (17.45 con costes indirectos) = 0.00

**P1MT03I** m² Entibación zanjas y pozos blindada o monocodal
3970 m² × 9.46 (10.03 con costes indirectos) = 39819.10

| Medición | Uds. | Largo | Ancho | Alto | Parcial |
|---|---|---|---|---|---|
| s/ med** | 1 | 3219 |  |  | 3219.00 |
| Pozos de ataque de hincas | 1 | 20 | 5 | 3.2 | 320.00 |
|  | 1 | 20 | 5 | 4.31 | 431.00 |
| Total |  |  |  |  | 3970 |

**P1MT03J** m² Entibación zanjas y pozos con tablestacado
751 m² × 17.94 (19.02 con costes indirectos) = 14284.02

| Medición | Uds. | Largo | Parcial |
|---|---|---|---|
| s/ med hincas | 1 | 751 | 751.00 |
| Perímetro 50m x Alt. excav x15m prof |  |  |  |
| en pozo salida y entrada de hincas |  |  |  |
| s/ calc |  |  |  |
| Total |  |  | 751 |

**P1MT15-150A** m² Muro pantalla secante pilote mortero M150 DN 150
0 m² × 120.16 (127.37 con costes indirectos) = 0.00

**P1MT15-150B** m Micropilote DN 150 HA-30 Vaina 125/6 p.p. puntales+viga riostra
0 m × 84.58 (89.65 con costes indirectos) = 0.00

**P1MT09** m² Tablestacado recuperable o perdido cualquier profundidad
0 m² × 79.23 (83.98 con costes indirectos) = 0.00

**P1MT04G** m³ Rellenos localizado con encachado roca mejora terreno
0 m³ × 4.62 (4.9 con costes indirectos) = 0.00

**P1MT04F** m³ Construcción cama de arena en tuberías
293 m³ × 13.33 (14.13 con costes indirectos) = 4140.09

| Medición | Uds. | Largo | Parcial |
|---|---|---|---|
| s/ med | 1 | 293 | 293.00 |
| Total |  |  | 293 |

**P1MT04F2** m³ Relleno con arena
0 m³ × 13.33 (14.13 con costes indirectos) = 0.00

**P1MT04A** m³ Rellenos localizado con suelos proc. préstamo selec. 33 mm 95%PN
780 m³ × 5.06 (5.36 con costes indirectos) = 4180.80

| Medición | Uds. | Largo | Parcial |
|---|---|---|---|
| s/ med | 1 | 780 | 780.00 |
| Total |  |  | 780 |

**P1MT04B** m³ Rellenos localizado con suelos proc. excav 150 mm 95%PN
3324 m³ × 2.99 (3.17 con costes indirectos) = 10537.08

| Medición | Uds. | Largo | Ancho | Alto | Parcial |
|---|---|---|---|---|---|
| s/ med | 1 | 2573 |  |  | 2573.00 |
| s/ geotec |  |  |  |  |  |
| Pozos de ataque de hincas | 1 | 20 | 5 | 3.2 | 320.00 |
|  | 1 | 20 | 5 | 4.31 | 431.00 |
| Total |  |  |  |  | 3324 |

**P1MT04C** m³ Rellenos localizado con suelos proc. préstamo 150 mm 95%PN
0 m³ × 4.29 (4.55 con costes indirectos) = 0.00

**P1MT04E** m³ Rellenos localizado con garbancillo 5/15
0 m³ × 9.66 (10.24 con costes indirectos) = 0.00

**P1MT04D** m³ Rellenos localizado con material filtrante 40/80 95%PN
0 m³ × 11.03 (11.69 con costes indirectos) = 0.00

**P1MT05A** m³ Formación de terraplén suelo adecuado préstamo 95% PN
0 m³ × 3.59 (3.81 con costes indirectos) = 0.00

**P1MT05C** m³ Formación de terraplén procedente de excavación 95% PN
0 m³ × 1.54 (1.63 con costes indirectos) = 0.00

**P1MT05B** m³ Formación de terraplén procedente de préstamos suelo selec.95%PN
0 m³ × 4.3 (4.56 con costes indirectos) = 0.00

**P4HG-002F** m³ Hormigón HNE-150 y/o ciclópeo cruces arroyo
0 m³ × 31.13 (33 con costes indirectos) = 0.00

**P4HG-002B** m³ Hormigón HM-20/B/20/IIa Elementos horizontales y verticales
0 m³ × 55.85 (59.2 con costes indirectos) = 0.00

**P4HG-002C** m³ Hormigón HM-20/B/20/III y IV-Qb SR horizontales y verticales
16 m³ × 57.65 (61.11 con costes indirectos) = 977.76

| Medición | Uds. | Largo | Parcial |
|---|---|---|---|
| Protecciones s/med | 1 | 16 | 16.00 |
| Total |  |  | 16 |

**P1MT08ESC150** m³ Escollera 150 Kg careada
0 m³ × 14.57 (15.44 con costes indirectos) = 0.00

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
0 m² × 1.69 (1.79 con costes indirectos) = 0.00

**P1MT08BASEZA1** m³ Zahorra artificial
0 m³ × 10.9 (11.55 con costes indirectos) = 0.00

**P1MT08BASEZA2** m² Escarificado camino +30%Zahorra artificial
0 m² × 1.86 (1.97 con costes indirectos) = 0.00

##### A1.1.4.2 TUBERÍAS (SR) (24/10/2011)
Importe: 147015.66

**P5BANDA250** m Banda de señalización Ancho: 250 mm PVC
610 m × 0.27 (0.29 con costes indirectos) = 176.90

| Medición | Uds. | Largo | Parcial |
|---|---|---|---|
| s/ med | 1 | 677.63 | 677.63 |
| Nota : No se incluye hincas | -1 | 67.63 | -67.63 |
| Total |  |  | 610 |

**TUB.FD.100AS** m Tubería de FD DN100 saneam. FA40+pp piezas+J.Flex+(PUXi+ZnAl)
0 m × 28.16 (29.85 con costes indirectos) = 0.00

**TUB.FD.100CS** m Tubería de FD DN100 saneam. PFA40+acerroj+(PUXi+ZnAl)
0 m × 33.23 (35.22 con costes indirectos) = 0.00

**TUB.FD.150AS** m Tubería de FD DN150 saneam. FA40+pp piezas+J.Flex+(PUXi+ZnAl)
0 m × 48.43 (51.34 con costes indirectos) = 0.00

**TUB.FD.150CS** m Tubería de FD DN150 saneam. PFA40+pp piezas+acerroj+(PUXi+ZnAl)
0 m × 57.15 (60.58 con costes indirectos) = 0.00

**TUB.FD.200AS** m Tubería de FD DN200 saneam. PFA40+pp piezas+J.Flex+(PUXi+ZnAl)
0 m × 56.92 (60.34 con costes indirectos) = 0.00

**TUB.FD.200CS** m Tubería de FD DN200 saneam. PFA40+pp piezas+acerroj+(PUXi+ZnAl)
0 m × 69.05 (73.19 con costes indirectos) = 0.00

**TUB.FD.250AS** m Tubería de FD DN250 saneam. PFA38+pp piezas+J.Flex+(PUXi+ZnAl)
0 m × 72.31 (76.65 con costes indirectos) = 0.00

**TUB.FD.250BS** m Tubería de FD DN250 saneam. PFA38+pp piezas+J.Flex+(PUXi+PUXe)
0 m × 121.11 (128.38 con costes indirectos) = 0.00

**TUB.FD.250CS** m Tubería de FD DN250 saneam. PFA38+pp piezas+acerroj+(PUXi+ZnAl)
0 m × 85.32 (90.44 con costes indirectos) = 0.00

**TUB.FD.300AS** m Tubería de FD DN300 saneam. PFA35+pp piezas+J.Flex+(PUXi+ZnAl)
0 m × 83.98 (89.02 con costes indirectos) = 0.00

**TUB.FD.300BS** m Tubería de FD DN300 saneam. PFA35+pp piezas+J.Flex+(PUXi+PUXe)
0 m × 116.72 (123.72 con costes indirectos) = 0.00

**TUB.FD.300CS** m Tubería de FD DN300 saneam PFA35+pp piezas+acerroj+(PUXi+ZnAl)
0 m × 99.08 (105.02 con costes indirectos) = 0.00

**TUB.FD.350AS** m Tubería de FD DN350 saneam.PFA32+pp piezas+J.Flex+(PUXi+ZnAl)
0 m × 107.41 (113.85 con costes indirectos) = 0.00

**TUB.FD.350BS** m Tubería de FD DN350 saneam. PFA32+pp piezas+J.Flex+(PUXi+PUXe)
0 m × 149.3 (158.26 con costes indirectos) = 0.00

**TUB.FD.350CS** m Tubería de FD DN350 saneam. PFA32+pp piezas+acerroj+(PUXi+ZnAl)
0 m × 126.74 (134.34 con costes indirectos) = 0.00

**TUB.FD.400AS** m Tubería de FD DN400 saneam. PFA30+pp piezas+J.Flex+(PUXi+ZnAl)
0 m × 123.32 (130.72 con costes indirectos) = 0.00

**TUB.FD.400BS** m Tubería de FD DN400 saneam. PFA30+pp piezas+J.Flex+(PUXi+PUXe)
0 m × 171.41 (181.69 con costes indirectos) = 0.00

**TUB.FD.400CS** m Tubería de FD DN400 saneam. PFA30+pp piezas+acerroj+(PUXi+ZnAl)
0 m × 145.51 (154.24 con costes indirectos) = 0.00

**TUB.FD.450AS** m Tubería de FD DN450 saneam. PFA30+pp piezas+J.Flex+(PUXi+ZnAl)
0 m × 167.48 (177.53 con costes indirectos) = 0.00

**TUB.FD.450BS** m Tubería de FD DN450 saneam. PFA30+pp piezas+J.Flex+(PUXi+PUXe)
0 m × 232.8 (246.77 con costes indirectos) = 0.00

**TUB.FD.450CS** m Tubería de FD DN450 saneam. PFA30+pp piezas+acerroj+(PUXi+ZnAl)
67.63 m × 197.64 (209.5 con costes indirectos) = 14168.49

**TUB.FD.450DS** m Tubería de FD DN450 saneam. PFA30+pp piezas+J.Flex+(Cem.Al+ZnAl)
122 m × 142.21 (150.74 con costes indirectos) = 18390.28

| Medición | Uds. | Largo | Parcial |
|---|---|---|---|
|  | 1 | 113 | 113.00 |
|  | 1 | 9 | 9.00 |
| Total |  |  | 122 |

**TUB.FD.450ES** m Tubería de FD DN450 saneam. PFA30+pp piezas+J.Flex+(Cem.Al+PUXe)
488 m × 197.67 (209.53 con costes indirectos) = 102250.64

| Medición | Uds. | Largo | Parcial |
|---|---|---|---|
|  | 1 | 418 | 418.00 |
|  | 1 | 70 | 70.00 |
| Total |  |  | 488 |

**TUB.FD.450FS** m Tubería de FD DN450 saneam. PFA30+pp piezas+acerro+(Cem.Al+ZnAl) (26/05/2017)
67.63 m × 167.8 (177.87 con costes indirectos) = 12029.35
Tuberia de fundicion ductil de saneamiento de diametro nominal 450 mm con junta acerrojada, clase PFA30 según norma EN-598, con revestimiento interior de cemento aluminoso, con recubrimiento exterior a base de capa de cinc - aluminio metálico ZnAl 85-15 de masa superficial 400 g/m² recubierta de una capa de pintura acrílica-pvdc o resina sintética compatible con zinc (tapa-poros de espesor medio> 80 micras), y especificaciones s/ PPTP, EN598, EN15655, marcado CE. Incluyendo el material, piezas especiales, (uniones , codos, tes, reductoras, conos,..) de protección a corrosión similar al tubo, carga, transporte y distribucion en obra, instalacion en zanja y pruebas de funcionamiento segun pliego. unidad totalmente terminada y probada

| Código | Ud | Descripción | Rendimiento | Precio | Importe |
|---|---|---|---|---|---|
| MAO-004 | h | Oficial 1ª | 0.15 | 17.53 | 2.63 |
| MAO-007 | h | Peón general | 0.15 | 16.6 | 2.49 |
| MAQ-001B | h | Camión grúa 15 tn | 0.15 | 30 | 4.50 |
| MATTUBFS450C3 | m | Tub de FD san. Ø450 Cem Al+Zn Al | 1 | 129.8 | 129.80 |
| % P.esp.fund2 | % | P.P. tub. FD accerojada | 18 % | 139.42 | 25.10 |
| % P.esp.fund1 | % | P.P. de piezas especiales, T, 30º,45º,90º,conos, reductoras, ... | 2 % | 164.52 | 3.29 |
|  |  | Total |  |  | 167.8 |

**TUB.FD.500AS** m Tubería de FD DN500 saneam. PFA28+pp piezas+J. Flex (PUXi+ZnAl)
0 m × 192.27 (203.81 con costes indirectos) = 0.00

**TUB.FD.500BS** m Tubería de FD DN500 saneam. PFA28+pp piezas+J. Flex+(PUXi+PUXe)
0 m × 267.26 (283.3 con costes indirectos) = 0.00

**TUB.FD.500CS** m Tubería de FD DN500 saneam. PFA28+pp piezas+acerroj+(PUXi+ZnAl)
0 m × 226.88 (240.49 con costes indirectos) = 0.00

**TUB.FD.500DS** m Tubería de FD DN500 saneam. PFA28+pp piezas+J.Flex+(cem.A+ZnAl)
0 m × 174.34 (184.8 con costes indirectos) = 0.00

**TUB.FD.500ES** m Tubería de FD DN500 saneam. PFA28+pp piezas+J.Flex+(cem.A+PUXe)
0 m × 242.32 (256.86 con costes indirectos) = 0.00

**TUB.FD.600AS** m Tubería de FD DN600 saneam. PFA26+pp piezas+J.Flex (PUXi+ZnAl)
0 m × 230.54 (244.37 con costes indirectos) = 0.00

**TUB.FD.600BS** m Tubería de FD DN600 saneam. PFA26+pp piezas+J.Flex+(PUXi+PUXe)
0 m × 320.44 (339.67 con costes indirectos) = 0.00

**TUB.FD.600CS** m Tubería de FD DN600 saneam. PFA26+pp piezas+acerroj (PUXi+ZnAl)
0 m × 272.03 (288.35 con costes indirectos) = 0.00

**TUB.FD.600DS** m Tubería de FD DN600 saneam. PFA26+pp piezas+J.Flex+(cem.A+ZnAl)
0 m × 185.76 (196.91 con costes indirectos) = 0.00

**TUB.FD.600ES** m Tubería de FD DN600 saneam. PFA26+pp piezas+J.Flex+(cem.A+PUXe)
0 m × 258.2 (273.69 con costes indirectos) = 0.00

**TUB.PVCO11016** m Tubería PVC-O DN 110 PN16 Clase 500
0 m × 6.23 (6.6 con costes indirectos) = 0.00

**TUB.PVCO11020** m Tubería PVC-O DN 110 PN20 Clase 500
0 m × 7.68 (8.14 con costes indirectos) = 0.00

**TUB.PVCO16020** m Tubería PVC-O DN 160 PN20 Clase 500
0 m × 15.57 (16.5 con costes indirectos) = 0.00

**TUB.PVCO16025** m Tubería PVC-O DN 160 PN25 Clase 500
0 m × 17.6 (18.66 con costes indirectos) = 0.00

**TUB.PVCO20020** m Tubería PVC-O DN 200PN20 Clase 500
0 m × 24.17 (25.62 con costes indirectos) = 0.00

**TUB.PVCO25020** m Tubería PVC-O DN 250PN20 Clase 500
0 m × 30.72 (32.56 con costes indirectos) = 0.00

**TUB.PVCO30020** m Tubería PVC-O DN 315PN20 Clase 500
0 m × 40.99 (43.45 con costes indirectos) = 0.00

**TUB.PVCO40020** m Tubería PVC-O DN 400PN20 Clase 500
0 m × 77.97 (82.65 con costes indirectos) = 0.00

**TUB.PVCO50020** m Tubería PVC-O DN 500PN20 Clase 500
0 m × 106.44 (112.83 con costes indirectos) = 0.00

**P4TUB200PVC** m Tubería PVC D=200 mm SN-8
0 m × 19.12 (20.27 con costes indirectos) = 0.00

**P4TUB315PVC** m Tubería PVC D=315 mm SN-8
0 m × 26.55 (28.14 con costes indirectos) = 0.00

**P4TUB400PVC** m Tubería PVC D=400 mm SN-8
0 m × 30.27 (32.09 con costes indirectos) = 0.00

**P4TUB500PVC** m Tubería PVC D=500 mm SN-8
0 m × 39.88 (42.27 con costes indirectos) = 0.00

**P6TUBPE063.06** m Tubería de PE100 DN63 PN6
0 m × 2.6 (2.76 con costes indirectos) = 0.00

**P6TUBPE063.10** m Tubería de PE100 DN63 PN10
0 m × 2.87 (3.04 con costes indirectos) = 0.00

**P6TUBPE063.16** m Tubería de PE100 DN63 PN16
0 m × 4.3 (4.56 con costes indirectos) = 0.00

**P6TUBPE075.06** m Tubería de PE100 DN75 PN6
0 m × 3.24 (3.43 con costes indirectos) = 0.00

**P6TUBPE075.10** m Tubería de PE100 DN75 PN10
0 m × 3.62 (3.84 con costes indirectos) = 0.00

**P6TUBPE075.16** m Tubería de PE100 DN75 PN16
0 m × 4.75 (5.04 con costes indirectos) = 0.00

**P6TUBPE080.10** m Tubería de PE100 DN80 PN10
0 m × 3.79 (4.02 con costes indirectos) = 0.00

**P6TUBPE090.06** m Tubería de PE100 DN90 PN6
0 m × 4.19 (4.44 con costes indirectos) = 0.00

**P6TUBPE090.10** m Tubería de PE100 DN90 PN10
0 m × 4.75 (5.04 con costes indirectos) = 0.00

**P6TUBPE090.16** m Tubería de PE100 DN90 PN16
0 m × 6.35 (6.73 con costes indirectos) = 0.00

**P6TUBPE110.16** m Tubería de PE100 DN110 PN16
0 m × 8.93 (9.47 con costes indirectos) = 0.00

**P6TUBPE160.16** m Tubería de PE100 DN160PN16
0 m × 17.67 (18.73 con costes indirectos) = 0.00

**P6TUBPE700.16** m Tubería de PE100 DN710PN16
0 m × 363.52 (385.33 con costes indirectos) = 0.00

**P6TUBPE75.16** m Tubería de PE100 DN75 PN16
0 m × 4.97 (5.27 con costes indirectos) = 0.00

**P6TUBPE110.06** m Tubería de PE100 DN110PN6
0 m × 5.53 (5.86 con costes indirectos) = 0.00

**P6TUBPE110.10** m Tubería de PE100 DN110 PN10
0 m × 6.33 (6.71 con costes indirectos) = 0.00

**P6TUBPE125.06** m Tubería de PE100 DN125PN6
0 m × 6.77 (7.18 con costes indirectos) = 0.00

**P6TUBPE125.10** m Tubería de PE100 DN125PN10
0 m × 7.78 (8.25 con costes indirectos) = 0.00

**P6TUBPE125.16** m Tubería de PE100 DN125PN16
0 m × 11.33 (12.01 con costes indirectos) = 0.00

**P6TUBPE125.20** m Tubería de PE100 DN125PN20
0 m × 12.39 (13.13 con costes indirectos) = 0.00

**P6TUBPE140.06** m Tubería de PE100 DN140PN6
0 m × 10.62 (11.26 con costes indirectos) = 0.00

**P6TUBPE140.16** m Tubería de PE100 DN140PN16
0 m × 13.24 (14.03 con costes indirectos) = 0.00

**P6TUBPE160.10** Ml Tubería PE100 DN 160 mm PN10
0 Ml × 10.32 (10.94 con costes indirectos) = 0.00

**P6TUBPE200.10** m Tubería de PE100 DN200PN10
0 m × 31.53 (33.42 con costes indirectos) = 0.00

**P6TUBPE200.16** m Tubería de PE100 DN200PN16
0 m × 39.23 (41.58 con costes indirectos) = 0.00

**P6TUBPE250.16** m Tubería de PE100 DN250PN16
0 m × 38.38 (40.68 con costes indirectos) = 0.00

**P6TUBPE250.20** m Tubería de PE100 DN250PN20
0 m × 40.41 (42.83 con costes indirectos) = 0.00

**P6TUBPE315.06** m Tubería de PE100 DN315PN6
0 m × 30.63 (32.47 con costes indirectos) = 0.00

**P6TUBPE315.10** m Tubería de PE100 DN315PN10
0 m × 48.05 (50.93 con costes indirectos) = 0.00

**P6TUBPE315.20** m Tubería de PE100 DN3150PN20
0 m × 80.7 (85.54 con costes indirectos) = 0.00

**P6TUBPE350.06** m Tubería de PE100 DN350PN6
0 m × 49.2 (52.15 con costes indirectos) = 0.00

**P6TUBPE350.16** m Tubería de PE100 DN350PN16
0 m × 52.53 (55.68 con costes indirectos) = 0.00

**P6TUBPE350.20** m Tubería de PE100 DN360PN20
0 m × 88.24 (93.53 con costes indirectos) = 0.00

**P6TUBPE400.06** m Tubería de PE100 DN400PN6
0 m × 65.46 (69.39 con costes indirectos) = 0.00

**P6TUBPE500.06** m Tubería de PE100 DN500PN6
0 m × 81.53 (86.42 con costes indirectos) = 0.00

**P6TUBPE500.16** m Tubería de PE100 DN500PN16
0 m × 195.67 (207.41 con costes indirectos) = 0.00

**P6TUBPE500.20** m Tubería de PE100 DN500PN20
0 m × 140.06 (148.46 con costes indirectos) = 0.00

##### A1.1.4.3 VALVULERÍA Y ELEMENTOS DE CONTROL ARQUETAS (SR) (01/09/2005)
Importe: 25980.37

###### A1.1.3.4.1 VALVULERÍA ARQUETAS (SR) (01/09/2005)
Importe: 24504.7

**P41ETT-001B** kg Acero inoxidable AISI-316L
715.3 kg × 5.64 (5.98 con costes indirectos) = 4277.49

| Medición | Uds. | Largo | Parcial |
|---|---|---|---|
| s/ med ** | 1 | 715.3 | 715.30 |
| Total |  |  | 715.3 |

**P6PM80INX** ud Carrete pasamuros 80 mm AISI 316 brida-brida
0 ud × 80.78 (85.63 con costes indirectos) = 0.00

**P6PM100INX** ud Carrete pasamuros 100 mm AISI 316 brida-brida
0 ud × 91.58 (97.07 con costes indirectos) = 0.00

**P6PM125INX** ud Carrete pasamuros 125 mm AISI 316 brida-brida
0 ud × 137.89 (146.16 con costes indirectos) = 0.00

**P6PM150INX** ud Carrete pasamuros 150mm AIS I316 brida-brida
3 ud × 165.91 (175.86 con costes indirectos) = 527.58

| Medición | Uds. | Parcial |
|---|---|---|
| s/ med | 3 | 3.00 |
| Total |  | 3 |

**P6PM200INX** ud Carrete pasamuros 200mm AISI 316 brida-brida
0 ud × 197.43 (209.28 con costes indirectos) = 0.00

**P6PM250INX** ud Carrete pasamuros 250mm AISI 316 brida-brida
0 ud × 204.84 (217.13 con costes indirectos) = 0.00

**P6PM300INX** ud Carrete pasamuros 300mm AISI316 brida-brida
2 ud × 238.71 (253.03 con costes indirectos) = 506.06

**P6PM350INX** ud Carrete pasamuros 350mm AISI316 brida-brida
0 ud × 258.55 (274.06 con costes indirectos) = 0.00

**P6PM400INX** ud Carrete pasamuros 400mm AISI316 brida-brida
0 ud × 289.09 (306.44 con costes indirectos) = 0.00

**P6PM450INX** ud Carrete pasamuros 450mm AISI316 brida-brida
12 ud × 360.89 (382.54 con costes indirectos) = 4590.48

**P6PM500INX** ud Carrete pasamuros 500mm AISI316 brida-brida
0 ud × 396.46 (420.25 con costes indirectos) = 0.00

**P6PM600INX** Ud Carrete pasamuros 600mm AISI316
0 Ud × 472.02 (500.34 con costes indirectos) = 0.00

**P6VENT025.16S** ud Ventosa trifuncional DN25 mm PN16 saneamiento
0 ud × 149.59 (158.57 con costes indirectos) = 0.00

**P6VENT050.16S** ud Ventosa trifuncional DN50 mm PN16 saneamiento
0 ud × 201.26 (213.34 con costes indirectos) = 0.00

**P6VENT080.16S** ud Ventosa trifuncional DN80 mm PN16 sanamiento
1 ud × 365.85 (387.8 con costes indirectos) = 387.80

| Medición | Uds. | Parcial |
|---|---|---|
| s/ med | 1 | 1.00 |
| Total |  | 1 |

**P6VENT100.16S** ud Ventosa trifuncional DN100 mm PN16 saneamiento
0 ud × 590.36 (625.78 con costes indirectos) = 0.00

**P6VENT150.16S** ud Ventosa trifuncional DN150 mm PN16 saneamiento
5 ud × 929.58 (985.35 con costes indirectos) = 4926.75

| Medición | Uds. | Parcial |
|---|---|---|
| s/ med | 5 | 5.00 |
| Total |  | 5 |

**P6VENT-CARB01** ud Filtro cartucho carbón activo 3Kg ventosas
2 ud × 177.53 (188.18 con costes indirectos) = 376.36

**P6VC.060.16** ud Válvula compuerta ø 50/60 mm, 16 atm, instalada
0 ud × 64.2 (68.05 con costes indirectos) = 0.00

**P6VC.080.16** ud Válvula compuerta ø 80 mm, 16 atm, instalada
1 ud × 72.57 (76.92 con costes indirectos) = 76.92

| Medición | Uds. | Parcial |
|---|---|---|
| s/ med | 1 | 1.00 |
| Total |  | 1 |

**P6VC.100.16** ud Válvula compuerta ø 100 mm, 16 atm, instalada
0 ud × 155.78 (165.13 con costes indirectos) = 0.00

**P6VC.125.16** ud Válvula compuerta ø 125 mm, 16 atm, instalada
0 ud × 228.1 (241.79 con costes indirectos) = 0.00

**P6VC.150.16** ud Válvula compuerta ø 150 mm, 16 atm, instalada
5 ud × 285.29 (302.41 con costes indirectos) = 1512.05

| Medición | Uds. | Parcial |
|---|---|---|
| s/ med | 5 | 5.00 |
| Total |  | 5 |

**P6VC.150.20** ud Válvula compuerta ø 150 mm, 20/25 atm, instalada
0 ud × 305.51 (323.84 con costes indirectos) = 0.00

**P6VM.80.16** ud Válvula mariposa ø 80 mm, 16 atm, instalada
0 ud × 252.37 (267.51 con costes indirectos) = 0.00

**P6VM.100.16** ud Válvula mariposa ø 100 mm, 16 atm, instalada. Manual
0 ud × 331.8 (351.71 con costes indirectos) = 0.00

**P6VM.100.20** ud Válvula mariposa ø 100 mm, 20/25 atm, instalada. Manual
0 ud × 387.58 (410.83 con costes indirectos) = 0.00

**P6VM.125.16** ud Válvula mariposa ø 125 mm, 16 atm, instalada. Manual
0 ud × 417.92 (443 con costes indirectos) = 0.00

**P6VM.150.16** ud Válvula mariposa ø 150 mm, 16 atm, instalada. Manual
2 ud × 500.77 (530.82 con costes indirectos) = 1061.64

| Medición | Uds. | Parcial |
|---|---|---|
| s/ med | 2 | 2.00 |
| Total |  | 2 |

**P6VM.150.20** ud Válvula mariposa ø 150 mm, 20/25 atm, instalada. Manual
0 ud × 662.54 (702.29 con costes indirectos) = 0.00

**P6VM.200.16** ud Válvula mariposa ø 200 mm, 16 atm, instalada. Manual
0 ud × 638.07 (676.35 con costes indirectos) = 0.00

**P6VM.200.20** ud Válvula mariposa ø 200 mm, 20/25 atm, instalada. Manual
0 ud × 845.83 (896.58 con costes indirectos) = 0.00

**P6VM.250.16** ud Válvula mariposa ø 250 mm, 16 atm, instalada. Manual
0 ud × 785.12 (832.23 con costes indirectos) = 0.00

**P6VM.250.20** ud Válvula mariposa ø 250 mm, 20/25 atm, instalada. Manual
0 ud × 964.99 (1022.89 con costes indirectos) = 0.00

**P6VM.300.16** ud Válvula mariposa ø 300 mm, 16 atm, instalada. Manual
0 ud × 1231.15 (1305.02 con costes indirectos) = 0.00

**P6VM.300.20** ud Válvula mariposa ø 300 mm, 20/25 atm, instalada. Manual
0 ud × 1667.67 (1767.73 con costes indirectos) = 0.00

**P6VM.350.16** ud Válvula mariposa ø 350 mm, 16 atm, instalada. Manual
0 ud × 1370.4 (1452.62 con costes indirectos) = 0.00

**P6VM.400.16** ud Válvula mariposa ø 400 mm, 16 atm, instalada. Manual
0 ud × 1906.07 (2020.43 con costes indirectos) = 0.00

**P6VM.400.20** ud Válvula mariposa ø 400 mm, 20/25 atm, instalada. Manual
0 ud × 2463.9 (2611.73 con costes indirectos) = 0.00

**P6VM.450.16** ud Válvula mariposa ø 450 mm, 16 atm, instalada. Manual
2 ud × 2150.13 (2279.14 con costes indirectos) = 4558.28

**P6VM.450.20** ud Válvula mariposa ø 450 mm, 20/25 atm, instalada. Manual
0 ud × 2763.86 (2929.69 con costes indirectos) = 0.00

**P6VM.500.16** ud Válvula mariposa ø 500 mm, 16 atm, instalada. Manual
0 ud × 2271.06 (2407.32 con costes indirectos) = 0.00

**P6VM.500.20** ud Válvula mariposa ø 500 mm, 20/25 atm, instalada. Manual
0 ud × 3086.9 (3272.11 con costes indirectos) = 0.00

**P6VM.600.16** Ud Válvula mariposa ø600 mm, 16 atm, instalada. Manual
0 Ud × 2823.33 (2992.73 con costes indirectos) = 0.00

**P6VM.600.16M** Ud Válvula mariposa ø600 mm, 16 atm, instalada. Motorizada
0 Ud × 7058.28 (7481.78 con costes indirectos) = 0.00

**P6VM.600.20M** Ud Válvula mariposa ø 600 mm, 20/25 atm, instalada. Motorizada
0 Ud × 9242.75 (9797.32 con costes indirectos) = 0.00

**P6CD.080.16** ud Carrete desmontaje DN80 PN16
0 ud × 49.23 (52.18 con costes indirectos) = 0.00

**P6CD.100.16** ud Carrete desmontaje DN100 PN16
0 ud × 69.69 (73.87 con costes indirectos) = 0.00

**P6CD.100.20** ud Carrete desmontaje DN100 PN20/25
0 ud × 84.29 (89.35 con costes indirectos) = 0.00

**P6CD.125.16** ud Carrete desmontaje DN125 PN16
0 ud × 112.19 (118.92 con costes indirectos) = 0.00

**P6CD.150.16** ud Carrete desmontaje DN150PN16
3 ud × 146.18 (154.95 con costes indirectos) = 464.85

| Medición | Uds. | Parcial |
|---|---|---|
| s/ med | 3 | 3.00 |
| Total |  | 3 |

**P6CD.150.20** ud Carrete desmontaje DN150-180 PN20/25
0 ud × 179.15 (189.9 con costes indirectos) = 0.00

**P6CD.200.16** ud Carrete desmontaje DN200 PN16
0 ud × 176.13 (186.7 con costes indirectos) = 0.00

**P6CD.200.20** ud Carrete desmontaje DN200 PN20/25
0 ud × 228.66 (242.38 con costes indirectos) = 0.00

**P6CD.250.16** ud Carrete desmontaje DN250 PN16
0 ud × 195.53 (207.26 con costes indirectos) = 0.00

**P6CD.250.20** ud Carrete desmontaje DN250 PN20
0 ud × 287.77 (305.04 con costes indirectos) = 0.00

**P6CD.300.16** ud Carrete desmontaje DN 300 PN16
1 ud × 269.38 (285.54 con costes indirectos) = 285.54

**P6CD.300.20** ud Carrete desmontaje DN 300 PN20/25
0 ud × 334.62 (354.7 con costes indirectos) = 0.00

**P6CD.350.16** ud Carrete desmontaje DN 350 PN16
0 ud × 292.32 (309.86 con costes indirectos) = 0.00

**P6CD.400.16** ud Carrete desmontaje DN 400 PN16
0 ud × 391.23 (414.7 con costes indirectos) = 0.00

**P6CD.400.20** ud Carrete desmontaje DN 400 PN20/25
0 ud × 428.78 (454.51 con costes indirectos) = 0.00

**P6CD.450.16** ud Carrete desmontaje DN 450 PN16
2 ud × 449.48 (476.45 con costes indirectos) = 952.90

**P6CD.500.16** ud Carrete desmontaje DN 500 PN16
0 ud × 428.99 (454.73 con costes indirectos) = 0.00

**P6CD.500.20** ud Carrete desmontaje DN 500 PN20/25
0 ud × 496.95 (526.77 con costes indirectos) = 0.00

**P6CD.600.16** ud Carrete desmontaje DN 600 PN16
0 ud × 524.23 (555.68 con costes indirectos) = 0.00

**P6CD.600.20** ud Carrete desmontaje DN 600 PN20/25
0 ud × 620.53 (657.76 con costes indirectos) = 0.00

**P6VR.050.16** ud Válvula de retención DN 50mm PN 16
0 ud × 70.42 (74.65 con costes indirectos) = 0.00

**P6VR.063.16** ud Válvula de retención DN 65mm PN 16
0 ud × 93.31 (98.91 con costes indirectos) = 0.00

**P6VR.080.16** ud Válvula de retención DN 80mm PN 16
0 ud × 125.3 (132.82 con costes indirectos) = 0.00

**P6VR.100.16** ud Válvula de retención DN 100 mm PN 16
0 ud × 139.85 (148.24 con costes indirectos) = 0.00

**P6VR.125.16** ud Válvula de retención DN 125mm PN 16
0 ud × 178.5 (189.21 con costes indirectos) = 0.00

**P6VR.150.16** ud Válvula de retención DN 150mm PN 16
0 ud × 208.07 (220.55 con costes indirectos) = 0.00

**P6VR.200.16** ud Válvula de retención DN 200mm PN 16
0 ud × 271.46 (287.75 con costes indirectos) = 0.00

**P6VR.250.16** ud Válvula de retención DN 250mm PN 16
0 ud × 494.68 (524.36 con costes indirectos) = 0.00

**P6VR.300.16** ud Válvula de retención DN 300 mm PN 16
0 ud × 594.68 (630.36 con costes indirectos) = 0.00

**P6VRP.100.16** ud Válvula reductora presión membrana PN16 Ø100
0 ud × 805.39 (853.71 con costes indirectos) = 0.00

**P6VRP.150.16** ud Válvula reductora presión membrana PN16Ø150
0 ud × 1303.95 (1382.19 con costes indirectos) = 0.00

**P6VRP.200.16** ud Válvula reductora presión membrana PN16 Ø200
0 ud × 2147.7 (2276.56 con costes indirectos) = 0.00

**P6VRP.250.16** ud Válvula reductora presión membrana PN16 Ø250
0 ud × 2531.2 (2683.07 con costes indirectos) = 0.00

**P6VRP.300.16** ud Válvula reductora presión membrana PN16 Ø300
0 ud × 4678.92 (4959.66 con costes indirectos) = 0.00

**P6VRP.350.16** ud Válvula reductora presión membrana PN20 Ø350
0 ud × 5829.44 (6179.21 con costes indirectos) = 0.00

**P6VLL200.16** ud Válvula llenado pistón piloto PN16 Ø200+Lim.caudal+sost. presión
0 ud × 4309.32 (4567.88 con costes indirectos) = 0.00

**P6VLL300.16** ud Válvula llenado pistón piloto PN16 Ø300+Lim.caudal+sost. presión
0 ud × 7182.22 (7613.15 con costes indirectos) = 0.00

**P6FG.100.16** ud Filtro globo PN 16 Ø100
0 ud × 1027.37 (1089.01 con costes indirectos) = 0.00

**P6FG.100.25** ud Filtro globo PN 25 Ø100
0 ud × 1214.23 (1287.08 con costes indirectos) = 0.00

**P6FG.150.16** ud Filtro globo PN 16 Ø150
0 ud × 1603.42 (1699.63 con costes indirectos) = 0.00

**P6FG.150.25** ud Filtro globo PN 25 Ø150
0 ud × 1854.97 (1966.27 con costes indirectos) = 0.00

**P6FG.200.16** ud Filtro globo PN 16 Ø200
0 ud × 2547.6 (2700.46 con costes indirectos) = 0.00

**P6FG.200.25** ud Filtro globo PN 25 Ø200
0 ud × 2801.28 (2969.36 con costes indirectos) = 0.00

**P6FG.250.16** ud Filtro globo PN 16 Ø250
0 ud × 3289.79 (3487.18 con costes indirectos) = 0.00

**P6FG.250.25** ud Filtro globo PN 25 Ø250
0 ud × 3761.63 (3987.33 con costes indirectos) = 0.00

**P6FG.300.16** ud Filtro globo PN 16 Ø300
0 ud × 4750.32 (5035.34 con costes indirectos) = 0.00

**P6FG.300.25** ud Filtro globo PN 25 Ø300
0 ud × 5203.07 (5515.25 con costes indirectos) = 0.00

**P6FG.350.16** ud Filtro globo PN 16 Ø350
0 ud × 6457.76 (6845.23 con costes indirectos) = 0.00

**P6FG.350.25** ud Filtro globo PN 25 Ø350
0 ud × 6995.14 (7414.85 con costes indirectos) = 0.00

**P6FG.400.16** ud Filtro globo PN 16 Ø400
0 ud × 8051.61 (8534.71 con costes indirectos) = 0.00

**P6FR.400.16** ud Filtro paso recto PN 16 Ø400
0 ud × 4661.9 (4941.61 con costes indirectos) = 0.00

**P6FR.500.16** ud Filtro paso recto PN 16 Ø500
0 ud × 6566.88 (6960.89 con costes indirectos) = 0.00

**P6FR.600.16** ud Filtro paso recto PN 16 Ø600
0 ud × 9850.23 (10441.24 con costes indirectos) = 0.00

**P6VALIV150.16** ud Válvula alivio pilotada de pistón PN16 Ø150
0 ud × 3597.81 (3813.68 con costes indirectos) = 0.00

**P6VALIV300.16** ud Válvula alivio pilotada de pistón PN16 Ø300
0 ud × 10845.36 (11496.08 con costes indirectos) = 0.00

**P6VALIV350.16** ud Válvula alivio pilotada de pistón PN16 Ø350
0 ud × 12321.31 (13060.59 con costes indirectos) = 0.00

**P6VALIC500.16** ud Válvula alivio pilotada de pistón PN16 Ø500
0 ud × 17341.36 (18381.84 con costes indirectos) = 0.00

###### A1.1.3.4.2 ELEMENTOS DE CONTROL EN ARQUETA (SR) (18/11/2011)
Importe: 1475.67

**P6CAU200.16M** ud Caudalímetro mecánico tub. llena PN 16 Ø200
0 ud × 904.91 (959.2 con costes indirectos) = 0.00

**P6CAU50.16U** ud Caudalímetro ultrasónico PN 16 Ø50
0 ud × 536.86 (569.07 con costes indirectos) = 0.00

**P6CAU65.16U** ud Caudalímetro ultrasónico PN 16 Ø65
0 ud × 619.46 (656.63 con costes indirectos) = 0.00

**P6CAU100.16U** ud Caudalímetro ultrasónico PN 16 Ø100
0 ud × 809.44 (858.01 con costes indirectos) = 0.00

**P6CAU150.16U** ud Caudalímetro ultrasónico PN 16 Ø150
0 ud × 925.07 (980.57 con costes indirectos) = 0.00

**P6CAU200.16E** ud Caudalímetro electromagnético tub. llena PN 16 Ø200
0 ud × 904.91 (959.2 con costes indirectos) = 0.00

**P6CAU250.16E** ud Caudalímetro electromagnético tub. llena PN 16 Ø250
0 ud × 1016.67 (1077.67 con costes indirectos) = 0.00

**P6CAU300.16E** ud Caudalímetro electromagnético tub. llena PN 16 Ø300
1 ud × 1253.81 (1329.04 con costes indirectos) = 1329.04

**P6CAU400.16E** ud Caudalímetro electromagnético tub. llena PN 16 Ø400
0 ud × 1706.26 (1808.64 con costes indirectos) = 0.00

**P6CAU450.16E** ud Caudalímetro electromagnético tub. llena PN 16 Ø450
0 ud × 1889.35 (2002.71 con costes indirectos) = 0.00

**P6CAU500.16E** ud Caudalímetro electromagnético tub. llena PN 16 Ø500
0 ud × 2015.18 (2136.09 con costes indirectos) = 0.00

**P6CAU600.16E** ud Caudalímetro electromagnético tub. llena PN 16 Ø600
0 ud × 3494.28 (3703.94 con costes indirectos) = 0.00

**P6CAU600.25E** ud Caudalímetro electromagnético tub. llena PN 25 Ø600
0 ud × 3790.4 (4017.82 con costes indirectos) = 0.00

**P6CAU400.25E** ud Caudalímetro electromagnético tub. llena PN 25 Ø400
0 ud × 2302.28 (2440.42 con costes indirectos) = 0.00

**P6MAN01** ud Manómetro en baño de glicerina
1 ud × 66.11 (70.08 con costes indirectos) = 70.08

**P5ELE20GALV** m Tubo galvanizado estanco 20 mm
5 m × 4.98 (5.28 con costes indirectos) = 26.40

**P5ELECAJA4** ud Cajas de distribución 175 x 175 x 95
1 ud × 28.25 (29.95 con costes indirectos) = 29.95

**P5ELEM2X1.5TT** m Manguera electrica 2 x 1.5 + TT1.5 mm2
5 m × 3.81 (4.04 con costes indirectos) = 20.20

**P5ELEM2X2.5TT** m Manguera electrica 2 x 2.5 + TT 2.5mm2
0 m × 4.23 (4.48 con costes indirectos) = 0.00

##### A1.1.4.4 ARQUETAS (SR) (01/05/2004)
Importe: 65036.3

**P1MT03B1** m³ Excavación localizadas medio-duro+agotam+Tte vertedero
625.6 m³ × 3.86 (4.09 con costes indirectos) = 2558.70

| Medición | Uds. | Largo | Parcial |
|---|---|---|---|
| s/ med | 1 | 625.6 | 625.60 |
| Total |  |  | 625.6 |

**P1MT03A1** m³ Excavación localizadas roca+agotam+Tte vertedero
0 m³ × 12.01 (12.73 con costes indirectos) = 0.00

**P1MT04G** m³ Rellenos localizado con encachado roca mejora terreno
0 m³ × 4.62 (4.9 con costes indirectos) = 0.00

**P1MT04B** m³ Rellenos localizado con suelos proc. excav 150 mm 95%PN
311.1 m³ × 2.99 (3.17 con costes indirectos) = 986.19

| Medición | Uds. | Largo | Parcial |
|---|---|---|---|
| s/ med | 1 | 311.1 | 311.10 |
| s/ inf. geotec. |  |  |  |
| Total |  |  | 311.1 |

**P1MT04C** m³ Rellenos localizado con suelos proc. préstamo 150 mm 95%PN
0 m³ × 4.29 (4.55 con costes indirectos) = 0.00

**P5ARQP-1D** m³ Losa cierre pozo pref DN 1000
0 m³ × 41.39 (43.87 con costes indirectos) = 0.00

**P3EDIF.010B** m² Lamas para ventilación PRFV+rejilla mosquitera+filtro
2.4 m² × 48.49 (51.4 con costes indirectos) = 123.36

| Medición | Uds. | Largo | Ancho | Alto | Parcial |
|---|---|---|---|---|---|
| AV1 | 1 | 0.6 | 0.25 | 2 | 0.30 |
| AD2 | 2 | 0.6 | 0.25 | 4 | 1.20 |
| ACV1+D | 1 | 0.6 | 0.25 | 4 | 0.60 |
| ACV2 | 1 | 0.6 | 0.25 | 2 | 0.30 |
| Total |  |  |  |  | 2.4 |

**P3EDIF.010A** m² Lamas para ventilación acero S275JR+pint+mosquitera+filtro
0 m² × 71.18 (75.45 con costes indirectos) = 0.00

**PREDIFEXT1** ud Columna ventilación DN 110mm
2 ud × 152 (161.12 con costes indirectos) = 322.24

| Medición | Uds. | Parcial |
|---|---|---|
| QE | 1 | 1.00 |
| AV1 | 1 | 1.00 |
| Total |  | 2 |

**P4HG-001A** m³ Hormigón HM-12.5/p/20/IIa
0 m³ × 40.72 (43.16 con costes indirectos) = 0.00

**P4HG-001B** m³ Hormigón HM-12.5/p/20/IV
0 m³ × 42.55 (45.1 con costes indirectos) = 0.00

**P4HG-002A** m³ Hormigón HL-150/P/20 Elementos horizontales y verticales
10.6 m³ × 46.19 (48.96 con costes indirectos) = 518.98

| Medición | Uds. | Largo | Parcial |
|---|---|---|---|
| s/med | 1 | 10.6 | 10.60 |
| Total |  |  | 10.6 |

**P4HG-002B** m³ Hormigón HM-20/B/20/IIa Elementos horizontales y verticales
0 m³ × 55.85 (59.2 con costes indirectos) = 0.00

**P4HG-002C** m³ Hormigón HM-20/B/20/III y IV-Qb SR horizontales y verticales
0 m³ × 57.65 (61.11 con costes indirectos) = 0.00

**P4HG-003AHV** m³ Hormigón HA-25/B/20/IIa horizontales y verticales
0 m³ × 60.54 (64.17 con costes indirectos) = 0.00

**P4HG-004AHV** m³ Hormigón HA-30/B/20/IIIa horizontales y verticales
0 m³ × 73.09 (77.48 con costes indirectos) = 0.00

**P4HG-004A2H** m³ Hormigón HA-30/B/20/IV+Qb+SR soleras, cimentaciones, forjados
50.2 m³ × 77.3 (81.94 con costes indirectos) = 4113.39

| Medición | Uds. | Largo | Parcial |
|---|---|---|---|
| s/med | 1 | 50.2 | 50.20 |
| Total |  |  | 50.2 |

**P4HG-004A2V** m³ Hormigón HA-30/B/20/IV+Qb SR muros, alzados, pilares y vigas
132 m³ × 84.97 (90.07 con costes indirectos) = 11889.24

| Medición | Uds. | Largo | Parcial |
|---|---|---|---|
| s/med | 1 | 132 | 132.00 |
| Total |  |  | 132 |

**P4ETT-004E-E1** m² Encof/desenc. Cimientos OCULTOS
45 m² × 13.55 (14.36 con costes indirectos) = 646.20

| Medición | Uds. | Largo | Parcial |
|---|---|---|---|
| s/med | 1 | 45 | 45.00 |
| Total |  |  | 45 |

**P4ETT-004A-E2** m² Encof/desenc. muros y paramentos RECTOS y VISTOS
634.8 m² × 20.86 (22.11 con costes indirectos) = 14035.43

| Medición | Uds. | Largo | Parcial |
|---|---|---|---|
| s/med | 1 | 634.8 | 634.80 |
| Total |  |  | 634.8 |

**P4ETT-004C-E2** m² Encof/desenc. muros y paramentos CURVOS y VISTOS
0 m² × 23.4 (24.8 con costes indirectos) = 0.00

**P4CIMBRA** m³ Aparente cimbra
0 m³ × 19.43 (20.6 con costes indirectos) = 0.00

**P4ETT-002** kg Acero B-500-S
13367.8 kg × 1.32 (1.4 con costes indirectos) = 18714.92

| Medición | Uds. | Largo | Parcial |
|---|---|---|---|
| s/med | 1 | 13367.8 | 13367.80 |
| Total |  |  | 13367.8 |

**P5ARQP-1C** m Desarrollo pozo de registro estanco DN1000 pref. horm.
0 m × 50.97 (54.03 con costes indirectos) = 0.00

**P5ARQP-1.2C** m Desarrollo pozo de registro estanco DN1200 pref. horm.
0 m × 52.73 (55.89 con costes indirectos) = 0.00

**P5ARQP-1.5C** m Desarrollo pozo de registro estanco DN1500 pref. horm.
0 m × 66.5 (70.49 con costes indirectos) = 0.00

**P5ARQP-1E** ud Módulo base recto pozo de registro estanco DN1000 pref. horm.1.0
0 ud × 77.13 (81.76 con costes indirectos) = 0.00

**P5ARQP-1.2E** ud Módulo base recto pozo de registro estanco DN1200 pref. horm.1.2
0 ud × 81.59 (86.49 con costes indirectos) = 0.00

**P5ARQP-1.5E** ud Módulo base recto pozo de registro estanco DN1500 pref. horm.2.0
0 ud × 124.74 (132.22 con costes indirectos) = 0.00

**P5ARQP-1.2D** ud Cono asimétrico 1200/600 pref. hormigón.
0 ud × 66.04 (70 con costes indirectos) = 0.00

**P5ARQP-1.5D** ud Cono asimétrico 1500/600 pref. hormigón.
0 ud × 70.92 (75.18 con costes indirectos) = 0.00

**P5ARQP-1.2F** ud Losa de cierre pozo pref. DN1200 pref. horm. 0,25m de altura
0 ud × 57.6 (61.06 con costes indirectos) = 0.00

**P4LOSA1A** m² Losas prefabricadas de hormigón tapas arq., carga de rotura 25 t
0 m² × 82.76 (87.73 con costes indirectos) = 0.00

**P4LOSA1** m² Losas prefabricadas de hormigón tapas arq. peat.cuant. 95kg/m3
50.9 m² × 82.76 (87.73 con costes indirectos) = 4465.46

**P4LOSA2** m² Losas prefabricadas de hormigón tapas arq.trafic.cuant.190kg/m3
13 m² × 142.76 (151.33 con costes indirectos) = 1967.29

**P4TAPA60C250** ud Tapa registro fundición, circular Ø 60 cm clase C-250
0 ud × 91.96 (97.48 con costes indirectos) = 0.00

**P4TAPA60D400P** ud Tapa registro PRFV, circular Ø 60 cm o cuadrada clase D-400
0 ud × 84.09 (89.14 con costes indirectos) = 0.00

**P4TAPA60D400** Ud Tapa registro fundición, circular Ø 60 cm clase D-400
8 Ud × 106.29 (112.67 con costes indirectos) = 901.36

| Medición | Uds. | Largo | Parcial |
|---|---|---|---|
| s/ med | 1 | 10 | 10.00 |
| QE | -1 |  | -1.00 |
| AV1 | -1 |  | -1.00 |
| Total |  |  | 8 |

**P4TAPA70C250** ud Tapa registro fundición, circular Ø 70 cm clase C-250
0 ud × 128.21 (135.9 con costes indirectos) = 0.00

**P4TAPA70D400B** ud Tapa registro fundición, circular Ø 70 cm clase D-400 ventilac.
2 ud × 140.78 (149.23 con costes indirectos) = 298.46

| Medición | Uds. | Parcial |
|---|---|---|
| QE | 1 | 1.00 |
| AV1 | 1 | 1.00 |
| Total |  | 2 |

**P4TAPA70D400** ud Tapa registro fundición, circular Ø 70 cm clase D-400
0 ud × 144.25 (152.91 con costes indirectos) = 0.00

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
0 ud × 452.29 (479.43 con costes indirectos) = 0.00

**P4TAPA90C250A** ud Tapa registro fundición rectang 90x90 cm clase C-250 acerrojada
0 ud × 424.38 (449.84 con costes indirectos) = 0.00

**P4TAPA90D400A** ud Tapa registro fundición rectang 90x90 cm clase D-400 acerrojada
0 ud × 494.13 (523.78 con costes indirectos) = 0.00

**P5ARQP-1A** ud Arq. pref DN=1.0 m H=2.5m+tapa fundición DN600 +pates
0 ud × 571.13 (605.4 con costes indirectos) = 0.00

**P5ARQLD1A** ud Arq. ladrillo 1pie DN1.2m+enfosc+tapa FD H<=2.5m
0 ud × 565.87 (599.82 con costes indirectos) = 0.00

**P4PATE01** ud Pate polipropileno
117 ud × 4.57 (4.84 con costes indirectos) = 566.28

| Medición | Uds. | Largo | Parcial |
|---|---|---|---|
| s/ med | 1 | 117 | 117.00 |
| Total |  |  | 117 |

**P41ESC5** m Escalera vertical tipo barco PRFV de 500 mm de ancho
12.4 m × 135.42 (143.55 con costes indirectos) = 1780.02

**P4JTAHIDROF** m Junta cordón poliuretano hidroexpansivo
0 m × 6.61 (7.01 con costes indirectos) = 0.00

**P4JTAHIDROF2** m Junta cordón unión prefabricado a hormigón in situ
0 m × 4.04 (4.28 con costes indirectos) = 0.00

**P4JTAPVC150** m Junta elastomérica de estanqueidad PVC 150
0 m × 3.94 (4.18 con costes indirectos) = 0.00

**P4JTAPVC200** m Junta elastomérica de estanqueidad PVC 200
100.8 m × 4.73 (5.01 con costes indirectos) = 505.01

| Medición | Uds. | Largo | Parcial |
|---|---|---|---|
| Arquetas s/ med | 1 | 100.8 | 100.80 |
| Total |  |  | 100.8 |

**P4JTAPVC300** m Junta elastomérica de estanqueidad PVC 300
0 m × 5.57 (5.9 con costes indirectos) = 0.00

**P4IMPASF** m² Imperm. muros 0.7 Kg/ m2
323.5 m² × 1.88 (1.99 con costes indirectos) = 643.77

| Medición | Uds. | Largo | Parcial |
|---|---|---|---|
| s/ med | 1 | 323.5 | 323.50 |
| Total |  |  | 323.5 |

##### A1.1.4.5 MACIZOS DE ANCLAJE (SR) (19/10/2010)
Importe: 5835.29

**P1MT03B1** m³ Excavación localizadas medio-duro+agotam+Tte vertedero
72.31 m³ × 3.86 (4.09 con costes indirectos) = 295.75

**P1MT03A1** m³ Excavación localizadas roca+agotam+Tte vertedero
0 m³ × 12.01 (12.73 con costes indirectos) = 0.00

**P1MT04B** m³ Rellenos localizado con suelos proc. excav 150 mm 95%PN
32.95 m³ × 2.99 (3.17 con costes indirectos) = 104.45

| Medición | Uds. | Largo | Parcial |
|---|---|---|---|
| s/ med | 1 | 32.95 | 32.95 |
| Total |  |  | 32.95 |

**P4HG-002B** m³ Hormigón HM-20/B/20/IIa Elementos horizontales y verticales
0 m³ × 55.85 (59.2 con costes indirectos) = 0.00

**P4HG-004A2H** m³ Hormigón HA-30/B/20/IV+Qb+SR soleras, cimentaciones, forjados
39.36 m³ × 77.3 (81.94 con costes indirectos) = 3225.16

| Medición | Uds. | Largo | Parcial |
|---|---|---|---|
| s/ med | 1 | 39.36 | 39.36 |
| Total |  |  | 39.36 |

**P4ETT-002** kg Acero B-500-S
1005.56 kg × 1.32 (1.4 con costes indirectos) = 1407.78

| Medición | Uds. | Largo | Parcial |
|---|---|---|---|
| s/ med | 1 | 1005.56 | 1005.56 |
| Total |  |  | 1005.56 |

**P4ETT-004E-E1** m² Encof/desenc. Cimientos OCULTOS
55.86 m² × 13.55 (14.36 con costes indirectos) = 802.15

| Medición | Uds. | Largo | Parcial |
|---|---|---|---|
| s/ med | 1 | 55.86 | 55.86 |
| Total |  |  | 55.86 |

##### A1.1.4.6 HINCAS (SR) (18/11/2011)
Importe: 26973.37

**P6HINC300** m Tubería hincada de 300 mm+p.p. excavaciones y elem. asociados
0 m × 134.59 (142.67 con costes indirectos) = 0.00

**P6HINC350** m Tubería hincada de 350 mm+p.p. excavaciones y elem. asociados
0 m × 145.96 (154.72 con costes indirectos) = 0.00

**P6HINC400** m Tubería hincada de 400 mm+p.p. excavaciones y elem. asociados
0 m × 168.38 (178.48 con costes indirectos) = 0.00

**P6HINC450** m Tubería hincada de 450 mm+p.p. excavaciones y elem. asociados
0 m × 190.82 (202.27 con costes indirectos) = 0.00

**P6HINC500** m Tubería hincada de 500 mm+p.p. excavaciones y elem. asociados
0 m × 206.52 (218.91 con costes indirectos) = 0.00

**P6HINC600** m Tubería hincada de 600 mm+p.p. excavaciones y elem. asociados
0 m × 258.06 (273.54 con costes indirectos) = 0.00

**P6HINC700** m Tubería hincada de 700 mm+p.p. excavaciones y elem. asociados
67.63 m × 329.89 (349.68 con costes indirectos) = 23648.86

**P6HINC800** m Tubería hincada de 800 mm+p.p. excavaciones y elem. asociados
0 m × 392.73 (416.29 con costes indirectos) = 0.00

**P6HINC900** m Tubería hincada de 900 mm+p.p. excavaciones y elem. asociados
0 m × 483.8 (512.83 con costes indirectos) = 0.00

**P6HINC1000** m Tubería hincada de 1000 mm+p.p. excavaciones y elem. asociados
0 m × 594.8 (630.49 con costes indirectos) = 0.00

**P6HINC1100** m Tubería hincada de 1100 mm+p.p. excavaciones y elem. asociados
0 m × 747.22 (792.05 con costes indirectos) = 0.00

**P5HINC200D** m Perforación dirigida D=200PE100/16 mm cualq. terreno
0 m × 270.17 (286.38 con costes indirectos) = 0.00

**P5HINC280D** m Perforación dirigida D=280PE100/16 mm cualq. terreno
0 m × 337.46 (357.71 con costes indirectos) = 0.00

**P5HINC350D** m Perforación dirigida D=350PE100/16 mm cualq. terreno
0 m × 425.92 (451.48 con costes indirectos) = 0.00

**P5HINC400D** m Perforación dirigida D=400PE100/16 mm cualq. terreno
0 m × 545.1 (577.81 con costes indirectos) = 0.00

**P5HINC500D** m Perforación dirigida D=500PE100/16 mm cualq. terreno
0 m × 713.12 (755.91 con costes indirectos) = 0.00

**P5HINC700D** m Perforación dirigida D=710PE100/16 mm cualq. terreno
0 m × 1240.67 (1315.11 con costes indirectos) = 0.00

**P5HINC800D** m Perforación dirigida D=820PE100/16 mm cualq. terreno
0 m × 1408.91 (1493.44 con costes indirectos) = 0.00

**P5HINC1000D** m Perforación dirigida D=1000PE100/16 mm cualq. terreno L<=300m
0 m × 1802.12 (1910.25 con costes indirectos) = 0.00

**P5HINC1000D2** m Perforación dirigida D=1000PE100/16 mm cualq. terreno L>300m
0 m × 3440.42 (3646.85 con costes indirectos) = 0.00

**P6TUBPE125.16** m Tubería de PE100 DN125PN16
0 m × 11.33 (12.01 con costes indirectos) = 0.00

**P6TUBPE700.16** m Tubería de PE100 DN710PN16
0 m × 363.52 (385.33 con costes indirectos) = 0.00

**P5HINCA0.8A** Ud Transporte, montaje y desmontaje equipos p/hinca dirigida a obra
0 Ud × 35843.81 (37994.44 con costes indirectos) = 0.00

**P5HINCA0.8B** Ud Transporte, montaje y desmontaje equipos hinca helic/HA obra
0 Ud × 13441.43 (14247.92 con costes indirectos) = 0.00

**P5HINCA0.8C** Ud Desmontaje/ desplazamiento/ montaje equipos hinca en obra
1 Ud × 3136.33 (3324.51 con costes indirectos) = 3324.51

| Medición | Uds. | Parcial |
|---|---|---|
| Hincas dirigidas menos transporte previo | 1 | 1.00 |
| Desplazamiento a obra incluido en ramal LB |  |  |
| Total |  | 1 |

**P5HINCA800D** Ud Anillo estanqueidad arqueta DN 820+juntas impermeabilizac
0 Ud × 616.4 (653.38 con costes indirectos) = 0.00

**P5HINCA350D** Ud Anillo estanqueidad arqueta DN 355+juntas impermeabilizac
0 Ud × 344.99 (365.69 con costes indirectos) = 0.00

**P5HINCA1000D** Ud Anillo estanqueidad arqueta DN 1000+juntas impermeabilizac
0 Ud × 837.85 (888.12 con costes indirectos) = 0.00

##### A1.1.4.7 REPOSICIÓN DE SERVICIOS (SR) (20/07/2000)
Importe: 22487.39

###### A1.1.4.7.1 R.S. PAVIMENTOS (SR) (29/06/2004)
Importe: 2604.78

**P1MT06A** m³ Demolición muro o losa hormigón armado+tte+canon
0 m³ × 46.51 (49.3 con costes indirectos) = 0.00

**P1MT06B** m³ Demolición muro en masa o mamposteria+tte+canon
0 m³ × 28.51 (30.22 con costes indirectos) = 0.00

**P1MT06D** m³ Demolición pavimento de mezcla bituminosa+tte+canon
0 m³ × 14.07 (14.91 con costes indirectos) = 0.00

**P1MT06C** m² Demolición pavimento hormigón o acerado 40 cm espesor+tte+canon
0 m² × 6.28 (6.66 con costes indirectos) = 0.00

**P1MT06G** m² Desmontado de pavimento de losa piedra o adoquín+tte+canon
0 m² × 16.31 (17.29 con costes indirectos) = 0.00

**P5PAVFRES** m²cm Fresado pavimentos+trabajos preparatorios
0 m²cm × 0.61 (0.65 con costes indirectos) = 0.00

**P5MBS12.5** m² MB 5cm AC16 surf D BC60/70 + emulsión ECI o ECR 100kg/m2
0 m² × 6.07 (6.43 con costes indirectos) = 0.00

**P5MBS12COLOR** m² MB 5cm AC16 COLOR+ECI o ECR 100kg/m2 s/ su ap
0 m² × 12.82 (13.59 con costes indirectos) = 0.00

**P5MBS20.5** m² MB 5cm AC22 bin S BC60/70 + emulsión ECI o ECR 100kg/m2
0 m² × 5.77 (6.12 con costes indirectos) = 0.00

**P5MBG20.5** m² MB 5cm AC32 base G BC60/70 + emulsión ECI o ECR 100kg/m2
0 m² × 5.58 (5.91 con costes indirectos) = 0.00

**P5MBG20.7** m² MB 7cm AC32 base G BC60/70 + emulsión ECI o ECR 100kg/m2
0 m² × 6.16 (6.53 con costes indirectos) = 0.00

**P5MBS1S20G20A** m² Rep. MB 5cm AC16+10cm AC22+15 cm AC32G + Marcas vial
0 m² × 38.6 (40.92 con costes indirectos) = 0.00

**P5MBS1S20G20B** m² Reposición firme localizado 5cm S12+10cm S-20+Marcas viales
0 m² × 24.03 (25.47 con costes indirectos) = 0.00

**P1MT08BASEZA2** m² Escarificado camino +30%Zahorra artificial
1225 m² × 1.86 (1.97 con costes indirectos) = 2413.25

| Medición | Uds. | Largo | Ancho | Parcial |
|---|---|---|---|---|
| Afección de camino en el interior |  |  |  |  |
| Madrevieja | 1 | 350 | 3.5 | 1225.00 |
| Caminos de acceso a lagunas, .. |  |  |  |  |
| DP** |  |  |  |  |
| Total |  |  |  | 1225 |

**P1MT08BASEZA1** m³ Zahorra artificial
7.5 m³ × 10.9 (11.55 con costes indirectos) = 86.63

| Medición | Uds. | Largo | Parcial |
|---|---|---|---|
| RS-SR4 | 1 | 7.5 | 7.50 |
| Total |  |  | 7.5 |

**P5PAVHF36** m² Pav. hormigón HF-4, 20 cm
0 m² × 17.81 (18.88 con costes indirectos) = 0.00

**P5PAVHM20A** m² Pav.hormigón magro 15 cm firmes
0 m² × 13.12 (13.91 con costes indirectos) = 0.00

**P4HG-002B** m³ Hormigón HM-20/B/20/IIa Elementos horizontales y verticales
0 m³ × 55.85 (59.2 con costes indirectos) = 0.00

**P4ETT-002** kg Acero B-500-S
0 kg × 1.32 (1.4 con costes indirectos) = 0.00

**P5BORD1** m Bordillo hormigón 17x30
0 m × 12.5 (13.25 con costes indirectos) = 0.00

**P5BORD2** m Bordillo granito 15x25x120 cm
0 m × 28.87 (30.6 con costes indirectos) = 0.00

**P5BORD3** m Bordillo prefabricado hormigón bicapa 9-10x20
10 m × 9.9 (10.49 con costes indirectos) = 104.90

| Medición | Uds. | Largo | Parcial |
|---|---|---|---|
| Varios cruce camino | 2 | 5 | 10.00 |
| Total |  |  | 10 |

**P5PAV1A** m² Pav. solado acerado baldosa 20x20+10 HM20
0 m² × 23.11 (24.5 con costes indirectos) = 0.00

**P5PAV1B** m² Pav. solado acerado baldosa 33x33x4+10 HM20
0 m² × 23.57 (24.98 con costes indirectos) = 0.00

**P5PAV1C** m² Pav. solado acerado baldosa dim. multiple +10 HM20+15 ZA1
0 m² × 25.73 (27.27 con costes indirectos) = 0.00

**P5PAV1D** m² Pav. solado acerado táctil abotonado+10 HM20+15 ZA1
0 m² × 34.57 (36.64 con costes indirectos) = 0.00

**P5PAV2A** m² Pav. adoquinado horm. color+10 cm HM-20+15 cm ZA1
0 m² × 24.81 (26.3 con costes indirectos) = 0.00

**P5PAV2B** m² Pav. adoquinado granitico+10 cm HM-20+15 cm ZA1
0 m² × 55.77 (59.12 con costes indirectos) = 0.00

**P5PAVHM20B** m² Pav.de hormigón HM-20 ruleteado, 15 cm en acerados+15 cm ZA1
0 m² × 19.28 (20.44 con costes indirectos) = 0.00

**P5PAV3C** m² Pav. continuo hormigón impreso e=15 cm pigm+malla
0 m² × 31.98 (33.9 con costes indirectos) = 0.00

**P5PAV3B** m² Pav. continuo impreso e= 10 cm pig,emt+malla
0 m² × 24.47 (25.94 con costes indirectos) = 0.00

**P5PAV3A** m² Pav. continuo hormigón impreso e=7 cm pigm+malla
0 m² × 20.17 (21.38 con costes indirectos) = 0.00

**P5PAV5** m² Pav. solado acerado terrazo grano +15 HM20+20 ZA1
0 m² × 30.02 (31.82 con costes indirectos) = 0.00

**P5PAV6** m² Pav.para uso industrial .inc.:lim., fresado o ch
0 m² × 13.32 (14.12 con costes indirectos) = 0.00

**P5PAV7** m² Pav. solado acerado terrazo reliev. pulido +10 HM20+15 ZA1
0 m² × 27.7 (29.36 con costes indirectos) = 0.00

**P6SÑL-001** ud Desmontaje y reposición de señal con poste nuevo+placa
0 ud × 55.53 (58.86 con costes indirectos) = 0.00

**P6SÑL-002A** ud Señal triangular normal L=90 cm. Nivel1
0 ud × 81.91 (86.82 con costes indirectos) = 0.00

**P6SÑL-003B** ud Señal cuadrada normal L=60 cm. Nivel1
0 ud × 85.17 (90.28 con costes indirectos) = 0.00

**P6SÑL-010B** ud Señal. mod.nor. 150X34 cm Nivel2
0 ud × 86.26 (91.44 con costes indirectos) = 0.00

**P6SÑL-PINT10** m Marca vial continua y/o discontinua 10 cm
0 m × 0.89 (0.94 con costes indirectos) = 0.00

**P6SÑL-PINT15** m Marca vial continua y/o discontinua 15 cm
0 m × 1.15 (1.22 con costes indirectos) = 0.00

**P6SÑL-PINTS** m² Simbolos y cebreados marcas viales
0 m² × 7.15 (7.58 con costes indirectos) = 0.00

**P6RSBIONDA1** m Levantado y reposición de barrera de seguridad bionda
0 m × 14.32 (15.18 con costes indirectos) = 0.00

**P5MBDTS1** m² Doble tratamiento superficial+emulsión ECI 100kg/m2
0 m² × 3.37 (3.57 con costes indirectos) = 0.00

###### A1.1.4.7.2 R.S. ABASTECIMIENTO Y RIEGO (SR) (01/09/2005)
Importe: 1471.36

**P4RSV1A** ud Sostenimiento cruce sin rep. serv.DN=<500
0 ud × 288.08 (305.36 con costes indirectos) = 0.00

**P4RSV1B** ud Sostenimiento cruce sin rep. serv. grandes: LMT y tub.DN>500
2 ud × 694.04 (735.68 con costes indirectos) = 1471.36

| Medición | Uds. | Parcial |
|---|---|---|
| RS-SR3 PK 20 a 20 | 1 | 1.00 |
| RS-SR9 PK 494 a 494 | 1 | 1.00 |
| Total |  | 2 |

**P4RSV2** ud Corte programado servicio aguas
0 ud × 390.09 (413.5 con costes indirectos) = 0.00

**P4RSSFIBC1** m Demolición y gest. residuos conduc. fibrocemento DN<1200
0 m × 46.78 (49.59 con costes indirectos) = 0.00

**P4RSS1A** m Dem, desmont y retirada tubería riego de varios diámetros
0 m × 4.18 (4.43 con costes indirectos) = 0.00

**P4RSS1B** m Dem, desmont y retirada tubería saneam y/o abast DN <=500
0 m × 11.81 (12.52 con costes indirectos) = 0.00

**P1MT03A1** m³ Excavación localizadas roca+agotam+Tte vertedero
0 m³ × 12.01 (12.73 con costes indirectos) = 0.00

**P1MT03B1** m³ Excavación localizadas medio-duro+agotam+Tte vertedero
0 m³ × 3.86 (4.09 con costes indirectos) = 0.00

**P1MT03G1** m³ Excavación de desmontes suelos + Tte a terraplén o vertedero
0 m³ × 4.05 (4.29 con costes indirectos) = 0.00

**P1MT04C** m³ Rellenos localizado con suelos proc. préstamo 150 mm 95%PN
0 m³ × 4.29 (4.55 con costes indirectos) = 0.00

**P1MT03H** m³ Excavación de escollera existente+acopio+post. colocacion
0 m³ × 16.46 (17.45 con costes indirectos) = 0.00

**P1MT03I** m² Entibación zanjas y pozos blindada o monocodal
0 m² × 9.46 (10.03 con costes indirectos) = 0.00

**P1MT04F** m³ Construcción cama de arena en tuberías
0 m³ × 13.33 (14.13 con costes indirectos) = 0.00

**P1MT04A** m³ Rellenos localizado con suelos proc. préstamo selec. 33 mm 95%PN
0 m³ × 5.06 (5.36 con costes indirectos) = 0.00

**P1MT04B** m³ Rellenos localizado con suelos proc. excav 150 mm 95%PN
0 m³ × 2.99 (3.17 con costes indirectos) = 0.00

**P1MT04E** m³ Rellenos localizado con garbancillo 5/15
0 m³ × 9.66 (10.24 con costes indirectos) = 0.00

**P1MT04D** m³ Rellenos localizado con material filtrante 40/80 95%PN
0 m³ × 11.03 (11.69 con costes indirectos) = 0.00

**P5BANDA250** m Banda de señalización Ancho: 250 mm PVC
0 m × 0.27 (0.29 con costes indirectos) = 0.00

**P6TUBPE063.16** m Tubería de PE100 DN63 PN16
0 m × 4.3 (4.56 con costes indirectos) = 0.00

**P6TUBPE090.16** m Tubería de PE100 DN90 PN16
0 m × 6.35 (6.73 con costes indirectos) = 0.00

**P6TUBPE110.16** m Tubería de PE100 DN110 PN16
0 m × 8.93 (9.47 con costes indirectos) = 0.00

**P6TUBPE125.16** m Tubería de PE100 DN125PN16
0 m × 11.33 (12.01 con costes indirectos) = 0.00

**P6TUBPE160.16** m Tubería de PE100 DN160PN16
0 m × 17.67 (18.73 con costes indirectos) = 0.00

**P4RSAPE50.16** m Reposición tub. DN50mm PE-100/16+arq+valv.+excav+rellenos
0 m × 38.11 (40.4 con costes indirectos) = 0.00

**P4RSAPE75.16** m Reposición tub. DN75mm PE-100/16+arq+valv.+excav+rellenos
0 m × 42.53 (45.08 con costes indirectos) = 0.00

**P4RSAPE90.16** m Reposición tub. DN90mm PE-100/16+arq+valv.+excav+rellenos
0 m × 44.5 (47.17 con costes indirectos) = 0.00

**P4RSAPE110.16** m Reposición tub. DN110mm PE-100/16+arq+valv.+excav+rellenos
0 m × 47.78 (50.65 con costes indirectos) = 0.00

**P4RSAPE125.16** m Reposición tub. DN125mm PE-100/16+arq+valv.+excav+rellenos
0 m × 50.18 (53.19 con costes indirectos) = 0.00

**P4RSAPE160.16** m Reposición tub. DN160mm PE-100/16+arq+valv.+excav+rellenos
0 m × 56.52 (59.91 con costes indirectos) = 0.00

**P4RSAFD200** m Reposición tub. DN200mm FD +arq+valv.+excav+rellenos
0 m × 72.97 (77.35 con costes indirectos) = 0.00

**P4RSAFD250** m Reposición tub. DN250mm FD +arq+valv.+excav+rellenos
0 m × 84.57 (89.64 con costes indirectos) = 0.00

**P4RSAFD300** m Reposición tub. DN300mm FD +arq+valv.+excav+rellenos
0 m × 97.14 (102.97 con costes indirectos) = 0.00

**P4RSAFD400** m Reposición tub. DN400mm FD +arq+valv.+excav+rellenos
0 m × 156.81 (166.22 con costes indirectos) = 0.00

**P4RSAFD500** m Reposición tub. DN500mm FD +arq+valv.+excav+rellenos
0 m × 208.91 (221.44 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P6VC.060.16** ud Válvula compuerta ø 50/60 mm, 16 atm, instalada
0 ud × 64.2 (68.05 con costes indirectos) = 0.00

**P6VC.080.16** ud Válvula compuerta ø 80 mm, 16 atm, instalada
0 ud × 72.57 (76.92 con costes indirectos) = 0.00

**P6VC.100.16** ud Válvula compuerta ø 100 mm, 16 atm, instalada
0 ud × 155.78 (165.13 con costes indirectos) = 0.00

**P6VC.125.16** ud Válvula compuerta ø 125 mm, 16 atm, instalada
0 ud × 228.1 (241.79 con costes indirectos) = 0.00

**P6VM.250.16** ud Válvula mariposa ø 250 mm, 16 atm, instalada. Manual
0 ud × 785.12 (832.23 con costes indirectos) = 0.00

**P6VM.300.16** ud Válvula mariposa ø 300 mm, 16 atm, instalada. Manual
0 ud × 1231.15 (1305.02 con costes indirectos) = 0.00

**P6CD.080.16** ud Carrete desmontaje DN80 PN16
0 ud × 49.23 (52.18 con costes indirectos) = 0.00

**P6CD.100.16** ud Carrete desmontaje DN100 PN16
0 ud × 69.69 (73.87 con costes indirectos) = 0.00

**P6CD.125.16** ud Carrete desmontaje DN125 PN16
0 ud × 112.19 (118.92 con costes indirectos) = 0.00

**P6CD.150.16** ud Carrete desmontaje DN150PN16
0 ud × 146.18 (154.95 con costes indirectos) = 0.00

**P6CD.200.16** ud Carrete desmontaje DN200 PN16
0 ud × 176.13 (186.7 con costes indirectos) = 0.00

**P6CD.250.16** ud Carrete desmontaje DN250 PN16
0 ud × 195.53 (207.26 con costes indirectos) = 0.00

**P6CD.300.16** ud Carrete desmontaje DN 300 PN16
0 ud × 269.38 (285.54 con costes indirectos) = 0.00

**P6PM125INX** ud Carrete pasamuros 125 mm AISI 316 brida-brida
0 ud × 137.89 (146.16 con costes indirectos) = 0.00

**P6PM150INX** ud Carrete pasamuros 150mm AIS I316 brida-brida
0 ud × 165.91 (175.86 con costes indirectos) = 0.00

**P6PM200INX** ud Carrete pasamuros 200mm AISI 316 brida-brida
0 ud × 197.43 (209.28 con costes indirectos) = 0.00

**P6PM250INX** ud Carrete pasamuros 250mm AISI 316 brida-brida
0 ud × 204.84 (217.13 con costes indirectos) = 0.00

**P6PM300INX** ud Carrete pasamuros 300mm AISI316 brida-brida
0 ud × 238.71 (253.03 con costes indirectos) = 0.00

**P6PM400INX** ud Carrete pasamuros 400mm AISI316 brida-brida
0 ud × 289.09 (306.44 con costes indirectos) = 0.00

**P6PM500INX** ud Carrete pasamuros 500mm AISI316 brida-brida
0 ud × 396.46 (420.25 con costes indirectos) = 0.00

**P6VENT.050.16** ud Ventosa trifuncional DN50 mm PN16
0 ud × 199.38 (211.34 con costes indirectos) = 0.00

**P6VENT.080.16** ud Ventosa trifuncional DN80 mm PN16
0 ud × 361.87 (383.58 con costes indirectos) = 0.00

**P6VENT.100.16** ud Ventosa trifuncional DN100 mm PN16
0 ud × 585.48 (620.61 con costes indirectos) = 0.00

**TUB.FD.150A** m Tubería de FD DN150 C40+pp piezas+J. Flex
0 m × 24.04 (25.48 con costes indirectos) = 0.00

**TUB.FD.250A** m Tubería de FD DN250 C40+pp piezas+J. Flex
0 m × 58.55 (62.06 con costes indirectos) = 0.00

**TUB.FD.250B** m Tubería de FD DN250 C40+pp piezas+J. Flex+Rev poliuret
0 m × 73.23 (77.62 con costes indirectos) = 0.00

**TUB.FD.250C** m Tubería de FD DN250 C40+pp piezas+acerrojada
0 m × 65.32 (69.24 con costes indirectos) = 0.00

**TUB.FD.300A** m Tubería de FD DN300 C40+pp piezas+J. Flex
0 m × 62.08 (65.8 con costes indirectos) = 0.00

**TUB.FD.300B** m Tubería de FD DN300 C40+pp piezas+J. Flex+Rev poliuret
0 m × 78.11 (82.8 con costes indirectos) = 0.00

**TUB.FD.300C** m Tubería de FD DN300 C40+pp piezas+acerrojada
0 m × 69.47 (73.64 con costes indirectos) = 0.00

**TUB.FD.350A** m Tubería de FD DN350 C30+pp piezas+J. Flex
0 m × 78.67 (83.39 con costes indirectos) = 0.00

**TUB.FD.350B** m Tubería de FD DN350 C30+pp piezas+J. Flex+Rev poliuret
0 m × 99.36 (105.32 con costes indirectos) = 0.00

**TUB.FD.350C** m Tubería de FD DN350 C30+pp piezas+acerrojada
0 m × 88.22 (93.51 con costes indirectos) = 0.00

**TUB.FD.400A** m Tubería de FD DN400 C30+pp piezas+J. Flex
0 m × 93.62 (99.24 con costes indirectos) = 0.00

**TUB.FD.400B** m Tubería de FD DN400 C30+pp piezas+J. Flex+Rev poliuret
0 m × 120.11 (127.32 con costes indirectos) = 0.00

**TUB.FD.400C** m Tubería de FD DN400 C30+pp piezas+acerrojada
0 m × 105.86 (112.21 con costes indirectos) = 0.00

**TUB.FD.500A** m Tubería de FD DN500 C30+pp piezas+J. Flex
0 m × 133.68 (141.7 con costes indirectos) = 0.00

**TUB.FD.500B** m Tubería de FD DN500 C30+pp piezas+J. Flex+Rev poliuret
0 m × 173.3 (183.7 con costes indirectos) = 0.00

**TUB.FD.500C** m Tubería de FD DN500 C30+pp piezas+acerrojada
0 m × 151.97 (161.09 con costes indirectos) = 0.00

**TUB.FD.600A** m Tubería de FD DN600 C30+pp piezas+J. Flex
0 m × 171.93 (182.25 con costes indirectos) = 0.00

**TUB.FD.600B** m Tubería de FD DN600 C30+pp piezas+J. Flex+Rev poliuret
0 m × 225.24 (238.75 con costes indirectos) = 0.00

**TUB.FD.600C** m Tubería de FD DN600 C30+pp piezas+acerrojada
0 m × 196.54 (208.33 con costes indirectos) = 0.00

###### A1.1.4.7.3 R.S. SANEAMIENTO Y PLUVIALES (SR) (08/02/2008)
Importe: 6938.67

**P3CUN-003** m Cuneta guarda revestida de hormigón
20 m × 10.94 (11.6 con costes indirectos) = 232.00

| Medición | Uds. | Largo | Parcial |
|---|---|---|---|
| Varios RS-SR8 | 1 | 20 | 20.00 |
| Total |  |  | 20 |

**P3CUN-004** m Cuneta guarda o pie de talud sin revestir
30 m × 3.47 (3.68 con costes indirectos) = 110.40

| Medición | Uds. | Largo | Parcial |
|---|---|---|---|
| Varios | 1 | 30 | 30.00 |
| Laguna |  |  |  |
| Total |  |  | 30 |

**P4RSV1A** ud Sostenimiento cruce sin rep. serv.DN=<500
0 ud × 288.08 (305.36 con costes indirectos) = 0.00

**P4RSV1B** ud Sostenimiento cruce sin rep. serv. grandes: LMT y tub.DN>500
2 ud × 694.04 (735.68 con costes indirectos) = 1471.36

| Medición | Uds. | Parcial |
|---|---|---|
| RS-SR2 | 1 | 1.00 |
| RS-SR5 | 1 | 1.00 |
| Total |  | 2 |

**P4RSSFIBC1** m Demolición y gest. residuos conduc. fibrocemento DN<1200
0 m × 46.78 (49.59 con costes indirectos) = 0.00

**P4RSS1A** m Dem, desmont y retirada tubería riego de varios diámetros
0 m × 4.18 (4.43 con costes indirectos) = 0.00

**P4RSP2** ud Demolición y retirada arqueta pluviales y sumideros
0 ud × 31.96 (33.88 con costes indirectos) = 0.00

**P1MT06D** m³ Demolición pavimento de mezcla bituminosa+tte+canon
0 m³ × 14.07 (14.91 con costes indirectos) = 0.00

**P1MT06C** m² Demolición pavimento hormigón o acerado 40 cm espesor+tte+canon
0 m² × 6.28 (6.66 con costes indirectos) = 0.00

**P1MT06B** m³ Demolición muro en masa o mamposteria+tte+canon
0 m³ × 28.51 (30.22 con costes indirectos) = 0.00

**P1MT06A** m³ Demolición muro o losa hormigón armado+tte+canon
0 m³ × 46.51 (49.3 con costes indirectos) = 0.00

**P1MT03A1** m³ Excavación localizadas roca+agotam+Tte vertedero
0 m³ × 12.01 (12.73 con costes indirectos) = 0.00

**P1MT03G1** m³ Excavación de desmontes suelos + Tte a terraplén o vertedero
0 m³ × 4.05 (4.29 con costes indirectos) = 0.00

**P1MT03B1** m³ Excavación localizadas medio-duro+agotam+Tte vertedero
0 m³ × 3.86 (4.09 con costes indirectos) = 0.00

**P1MT04F** m³ Construcción cama de arena en tuberías
0 m³ × 13.33 (14.13 con costes indirectos) = 0.00

**P1MT04A** m³ Rellenos localizado con suelos proc. préstamo selec. 33 mm 95%PN
0 m³ × 5.06 (5.36 con costes indirectos) = 0.00

**P1MT04B** m³ Rellenos localizado con suelos proc. excav 150 mm 95%PN
0 m³ × 2.99 (3.17 con costes indirectos) = 0.00

**P3EDIF101B** m Banda de señalización Ancho: 250 mm PVC
0 m × 26.99 (28.61 con costes indirectos) = 0.00

**P4RSS3** ud Acometida domiciliaria
0 ud × 360.54 (382.17 con costes indirectos) = 0.00

**P4HG-001A** m³ Hormigón HM-12.5/p/20/IIa
0 m³ × 40.72 (43.16 con costes indirectos) = 0.00

**P4HG-002B** m³ Hormigón HM-20/B/20/IIa Elementos horizontales y verticales
0.4 m³ × 55.85 (59.2 con costes indirectos) = 23.68

| Medición | Uds. | Largo | Ancho | Alto | Parcial |
|---|---|---|---|---|---|
| Varios cruzamiento | 1 | 1 | 2 | 0.2 | 0.40 |
| Total |  |  |  |  | 0.4 |

**P1MT08BASEZA1** m³ Zahorra artificial
0 m³ × 10.9 (11.55 con costes indirectos) = 0.00

**P3SCDN300** m Salvacuneta dn=300 HA icl. arqueta + zanja+relleno HM-20
0 m × 40.81 (43.26 con costes indirectos) = 0.00

**P3SCDN500** m Salvacuneta dn=500 HA icl. arqueta + zanja+relleno HM-20
0 m × 55.09 (58.4 con costes indirectos) = 0.00

**P4HG-004A2H** m³ Hormigón HA-30/B/20/IV+Qb+SR soleras, cimentaciones, forjados
4.38 m³ × 77.3 (81.94 con costes indirectos) = 358.90

| Medición | Uds. | Largo | Ancho | Alto | Parcial |
|---|---|---|---|---|---|
| ** Bedén | 1 | 5 | 3.5 | 0.25 | 4.38 |
| Total |  |  |  |  | 4.38 |

**P4HG-002F** m³ Hormigón HNE-150 y/o ciclópeo cruces arroyo
0 m³ × 31.13 (33 con costes indirectos) = 0.00

**P4HG-002C** m³ Hormigón HM-20/B/20/III y IV-Qb SR horizontales y verticales
0 m³ × 57.65 (61.11 con costes indirectos) = 0.00

**P1MT08ESC150** m³ Escollera 150 Kg careada
0 m³ × 14.57 (15.44 con costes indirectos) = 0.00

**P4RSS5C** ud Operaciones conexión, tapiado y bypass puesta en marcha EBAR
1 ud × 4473.9 (4742.33 con costes indirectos) = 4742.33

###### A1.1.4.7.4 R.S. CRUCES ARROYOS (SR) (01/01/2004)
Importe: 5172.8

**P1MT01B** m² Desbroce y limpieza con med mec.(alta densidad arbórea)
0 m² × 3.88 (4.11 con costes indirectos) = 0.00

**P1MT01A** m² Desbroce y limpieza con med mec.(baja densidad arbórea)
0 m² × 0.19 (0.2 con costes indirectos) = 0.00

**P1MT02A** m² Excavación de tierra vegetal de 35 cm
0 m² × 0.26 (0.28 con costes indirectos) = 0.00

**P1MT02B** m² Extendido de tierra vegetal procedente excav/acopio 35 cm
0 m² × 0.27 (0.29 con costes indirectos) = 0.00

**P1MT03A1** m³ Excavación localizadas roca+agotam+Tte vertedero
0 m³ × 12.01 (12.73 con costes indirectos) = 0.00

**P1MT03B1** m³ Excavación localizadas medio-duro+agotam+Tte vertedero
775 m³ × 3.86 (4.09 con costes indirectos) = 3169.75

| Medición | Uds. | Largo | Ancho | Alto | Parcial |
|---|---|---|---|---|---|
| RS-SR8 PK 344 a 344 | 1 | 10 | 5 | 0.5 | 25.00 |
| Desvío provisional | 1 | 10 | 2 | 1.5 | 30.00 |
| RS-SR10 PK 552 a 592 | 1 | 720 |  |  | 720.00 |
| Total |  |  |  |  | 775 |

**P1MT08ESC150** m³ Escollera 150 Kg careada
25 m³ × 14.57 (15.44 con costes indirectos) = 386.00

| Medición | Uds. | Largo | Ancho | Alto | Parcial |
|---|---|---|---|---|---|
| RS-SR8 PK 344 a 344 | 1 | 10 | 5 | 0.5 | 25.00 |
| Total |  |  |  |  | 25 |

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
100 m² × 1.69 (1.79 con costes indirectos) = 179.00

| Medición | Uds. | Largo | Ancho | Parcial |
|---|---|---|---|---|
| RS-SR8 PK 344 a 344 | 1 | 10 | 5 | 50.00 |
| RS-SR10 PK 552 a 592 | 1 | 20 | 2.5 | 50.00 |
| Total |  |  |  | 100 |

**P1MT08ESC100** m³ Escollera 100 Kg careada
15 m³ × 13.56 (14.37 con costes indirectos) = 215.55

| Medición | Uds. | Largo | Ancho | Alto | Parcial |
|---|---|---|---|---|---|
| RS-SR10 PK 552 a 592 | 1 | 20 | 2.5 | 0.3 | 15.00 |
| Total |  |  |  |  | 15 |

**P1MT05C** m³ Formación de terraplén procedente de excavación 95% PN
750 m³ × 1.54 (1.63 con costes indirectos) = 1222.50

| Medición | Uds. | Largo | Ancho | Alto | Parcial |
|---|---|---|---|---|---|
| Desvío provisional | 1 | 10 | 2 | 1.5 | 30.00 |
| RS-SR10 PK 552 a 592 | 1 | 720 |  |  | 720.00 |
| Total |  |  |  |  | 750 |

###### A1.1.4.7.5 R.S. CERRAMIENTOS (SR) (20/07/2005)
Importe: 588

**P1MT06K** m² Demolición muro bloque o ladrillo
0 m² × 4.89 (5.18 con costes indirectos) = 0.00

**P1MT06B** m³ Demolición muro en masa o mamposteria+tte+canon
0 m³ × 28.51 (30.22 con costes indirectos) = 0.00

**P5CERRAM0D** m Reposición de cerramiento muro mampuesto
0 m × 53.04 (56.22 con costes indirectos) = 0.00

**P5MAMP1** m³ Mampostería ordinaria piedra caliza/pizarra/granito en muros
0 m³ × 65.41 (69.33 con costes indirectos) = 0.00

**P5CERRAM0A** m Desmontaje de cerramiento metálico, vallado y barandillas.
20 m × 3.86 (4.09 con costes indirectos) = 81.80

| Medición | Uds. | Largo | Parcial |
|---|---|---|---|
| RS-SR1 PK 13 a 13 | 1 | 20 | 20.00 |
| Total |  |  | 20 |

**P5CERRAM1** m Cerramiento tipo-1 malla electrosold+ murete 0.80x0.35+ciment.
0 m × 88.71 (94.03 con costes indirectos) = 0.00

**P5CERRAM2** m Cerramiento tipo-2 Valla de D/T metálica
20 m × 23.88 (25.31 con costes indirectos) = 506.20

| Medición | Uds. | Largo | Parcial |
|---|---|---|---|
| RS-SR1 PK 13 a 13 | 1 | 20 | 20.00 |
| Total |  |  | 20 |

**P5CERRAM4** m Cerramiento tipo-4 ganadero
0 m × 6.27 (6.65 con costes indirectos) = 0.00

**P5CERRAM2B** m Cerramiento reja tubo metálica+ murete hormigón HA25+ciment. 2m
0 m × 95.47 (101.2 con costes indirectos) = 0.00

**P3EDIF012B** m² Fab. Bloq. split 40x20x20 dos caras color
0 m² × 33.28 (35.28 con costes indirectos) = 0.00

**P4HG-002B** m³ Hormigón HM-20/B/20/IIa Elementos horizontales y verticales
0 m³ × 55.85 (59.2 con costes indirectos) = 0.00

**P4ETT-002** kg Acero B-500-S
0 kg × 1.32 (1.4 con costes indirectos) = 0.00

**P5PUERTA1A** ud Puerta metálica 1 hoja 2.1x0.9+pint
0 ud × 139.21 (147.56 con costes indirectos) = 0.00

**P5PUERTA1B** ud Puerta metálica 2 hoja x2,0x3.0m acero galvanizado+pint
0 ud × 589.55 (624.92 con costes indirectos) = 0.00

**P5DESMMOB01** ud Desmontaje y reposición mobiliario urbano+cimentación
0 ud × 114.46 (121.33 con costes indirectos) = 0.00

###### A1.1.4.7.6 R.S. ELECTRICIDAD (SR) (20/07/2000)
Importe: 1471.36

**P1MT09** m² Tablestacado recuperable o perdido cualquier profundidad
0 m² × 79.23 (83.98 con costes indirectos) = 0.00

**P4RSV1D** m Demolición y retirada de conductos y cableados inst. subterranea
0 m × 4.56 (4.83 con costes indirectos) = 0.00

**P4RSV1A** ud Sostenimiento cruce sin rep. serv.DN=<500
0 ud × 288.08 (305.36 con costes indirectos) = 0.00

**P4RSV1B** ud Sostenimiento cruce sin rep. serv. grandes: LMT y tub.DN>500
2 ud × 694.04 (735.68 con costes indirectos) = 1471.36

| Medición | Uds. | Parcial |
|---|---|---|
| RS-SR6 PK 328 a 328 | 1 | 1.00 |
| RS-SR7 PK 344 a 344 | 1 | 1.00 |
| Total |  | 2 |

**P5ELE110X4H2** m Rep.completa de LMT +p.p. arquetas y canalizac. hormigonada
0 m × 169.61 (179.79 con costes indirectos) = 0.00

**P4RSE01** m Reposición línea aérea BT poste H>=9m
0 m × 28.29 (29.99 con costes indirectos) = 0.00

**P5ELE110X4** m Can. cama arena PVC 110x4 (calzadas) 0.4x1.0m
0 m × 19.24 (20.39 con costes indirectos) = 0.00

**P5ELE110X2** m Can. cama arena PVC 110 mm x 2 (calzadas) 0.4x1.0m
0 m × 15.42 (16.35 con costes indirectos) = 0.00

**P5ELE110X4H** m Can. horm. PVC 110 mm x4 (calzadas) 0.4x1.0m
0 m × 42.87 (45.44 con costes indirectos) = 0.00

**P5ELE110X2H** m Can. horm. PVC 110 mm x2 (calzadas) 0.4x1.0m
0 m × 39.05 (41.39 con costes indirectos) = 0.00

**P5ELE160X4** m Can. cama arena PVC 160 mm x4 (calzada) 0.4X1.0m
0 m × 24.91 (26.4 con costes indirectos) = 0.00

**P5ELE160X4H** m Can. horm. PVC 160 mm x4 (calzadas) 0.4x1.0m
0 m × 53.09 (56.28 con costes indirectos) = 0.00

**P5ELE200X2H1** m Can. horm. PE 200 mm x2 (aceras) 0.65x1.0m
0 m × 49.02 (51.96 con costes indirectos) = 0.00

**P5ELE200X2H2** m Can. horm. PE 200 mm x2 (calzadas) 0.65x1.3m
0 m × 50.65 (53.69 con costes indirectos) = 0.00

**P5ELE200X2HT** m Can. horm. PE 200x2+3x65mm (calzadas) 0.65x1.3m
0 m × 59.87 (63.46 con costes indirectos) = 0.00

**P5ARQPREF1.0E** Ud Arqueta BT prefabricada inst. elect. 100x100x100 con tapa FD
0 Ud × 206.99 (219.41 con costes indirectos) = 0.00

**P5ARQPREF2.0E** Ud Arqueta MT prefabricada inst. elect. 110x110x160 con tapa FD
0 Ud × 270.54 (286.77 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ELEM1X150A** m Manguera electrica 1 x 150 Al mm2
0 m × 14.69 (15.57 con costes indirectos) = 0.00

**P5ELEM1X95A** m Manguera electrica 1 x 95 Al mm2
0 m × 10.84 (11.49 con costes indirectos) = 0.00

**P5ELEM1X150** m Manguera electrica 1 x 150 mm2 Cu
0 m × 24.42 (25.89 con costes indirectos) = 0.00

**P5ELEM1X95** m Manguera electrica 1 x 95 mm2 Cu
0 m × 14.96 (15.86 con costes indirectos) = 0.00

**P5ELEM1X95TT** m Manguera electrica 1 x 95 TT mm2
0 m × 14.96 (15.86 con costes indirectos) = 0.00

**P5ELEM4X50TT** m Manguera electrica 4 x 50 + TT mm2 Cu
0 m × 32.68 (34.64 con costes indirectos) = 0.00

**P5ELEM4X25TT** m Manguera electrica 4 x 25 + TT mm2 Cu
0 m × 13.41 (14.21 con costes indirectos) = 0.00

**P5ELEM1X16TT** m Manguera electrica 1 x 16 mm2 Cu
0 m × 5.56 (5.89 con costes indirectos) = 0.00

**P5ELEM4X10TT** m Manguera electrica 4 x 10 + TT10 mm2 Cu
0 m × 7.94 (8.42 con costes indirectos) = 0.00

**P5ELEM4X2.5TT** m Manguera electrica 4 x 2.5 + TT2.5 mm2 Cu
0 m × 4.89 (5.18 con costes indirectos) = 0.00

**P5ELEM2X2.5TT** m Manguera electrica 2 x 2.5 + TT 2.5mm2
0 m × 4.23 (4.48 con costes indirectos) = 0.00

**P5ELEM12X2.5T** m Manguera electrica 12 x 2.5 + TT2.5 mm2
0 m × 5.16 (5.47 con costes indirectos) = 0.00

**P5ELEM18X2.5T** m Manguera electrica 18 x 2.5 + TT 2.5mm2
0 m × 6.3 (6.68 con costes indirectos) = 0.00

**P5ELEM2X1.5TT** m Manguera electrica 2 x 1.5 + TT1.5 mm2
0 m × 3.81 (4.04 con costes indirectos) = 0.00

**P5ELEM4X1.5TT** m Manguera electrica 4 x 1.5 + TT1.5 mm2 Cu
0 m × 4.44 (4.71 con costes indirectos) = 0.00

**P4RSV1C** Ud Sostenimiento poste telefonía y/o electricidad BT
0 Ud × 224.88 (238.37 con costes indirectos) = 0.00

**P5ELEM95X54TT** m Manguera RZ 0,6/1 KV 3x95 mm2+54TT aéreo Al
0 m × 20.76 (22.01 con costes indirectos) = 0.00

**P5ELECLM3B** Ud Cuadro seccionador y pararrayos de derivación de línea MT Subt
0 Ud × 767.67 (813.73 con costes indirectos) = 0.00

**P5ELECLM2** ud Apoyo de entronque, derivación o final de línea +P.Tierra+Ciment
0 ud × 2341.05 (2481.51 con costes indirectos) = 0.00

**P5ELECLMT3** m Conductor Aluminio Acero LA-56
0 m × 4.1 (4.35 con costes indirectos) = 0.00

**P5ELEM1X120A** m Manguera electrica 1 x 120 Al mm2
0 m × 16.02 (16.98 con costes indirectos) = 0.00

**P5ELEM1X240A** m Manguera electrica 1 x 240 Al mm2
0 m × 18.28 (19.38 con costes indirectos) = 0.00

###### A1.1.4.7.9 R.S. GAS. (SR) (27/10/2011)
Importe: 2082.08

**P4RSV1A** ud Sostenimiento cruce sin rep. serv.DN=<500
2 ud × 288.08 (305.36 con costes indirectos) = 610.72

| Medición | Uds. | Largo | Parcial |
|---|---|---|---|
| RS-SR11 PK 610 a 678 | 1 | 2 | 2.00 |
| Total |  |  | 2 |

**P4RSV1B** ud Sostenimiento cruce sin rep. serv. grandes: LMT y tub.DN>500
2 ud × 694.04 (735.68 con costes indirectos) = 1471.36

| Medición | Uds. | Largo | Parcial |
|---|---|---|---|
| RS-SR11 PK 610 a 678 | 1 | 2 | 2.00 |
| Total |  |  | 2 |

**P4RSV2B** Ud Corte programado servicio GAS pequeño diam.
0 Ud × 388.29 (411.59 con costes indirectos) = 0.00

**P4RSGPE032** m Reposición tub. DN32mm PE-SDR11+arq+valv.+excav+rellenos GAS
0 m × 56.2 (59.57 con costes indirectos) = 0.00

**P4RSGPE063** m Reposición tub. DN63mm PE-SDR11+arq+valv.+excav+rellenos GAS
0 m × 57.83 (61.3 con costes indirectos) = 0.00

**P4RSGPE110** m Reposición tub. DN110mm PE-SDR11+arq+valv.+excav+rellenos GAS
0 m × 66.46 (70.45 con costes indirectos) = 0.00

**P4RSGPE160** m Reposición tub. DN160mm PE-SDR11+arq+valv.+excav+rellenos GAS
0 m × 77.82 (82.49 con costes indirectos) = 0.00

**P4RSGPE200** m Reposición tub. DN200mm PE-SDR11+arq+valv.+excav+rellenos GAS
0 m × 82.36 (87.3 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

###### A1.1.4.7.10 R.S. MOBILIARIO (SR) (01/01/2004)
Importe: 2158.34

**P5DESMMOB01** ud Desmontaje y reposición mobiliario urbano+cimentación
1 ud × 114.46 (121.33 con costes indirectos) = 121.33

| Medición | Uds. | Parcial |
|---|---|---|
| Varios | 1 | 1.00 |
| Total |  | 1 |

**P5JARD** Ud Jardinera en Fundición dúctil
0 Ud × 348.7 (369.62 con costes indirectos) = 0.00

**P4BANCO1** Ud Banco 1,80 m de madera tronco.
0 Ud × 127.25 (134.89 con costes indirectos) = 0.00

**P4BANCO2** Ud Banco 2.0 m modelo urbano homologado
0 Ud × 204.02 (216.26 con costes indirectos) = 0.00

**P85BANCO3** Ud Banco fundición artística 2,06
0 Ud × 337.89 (358.16 con costes indirectos) = 0.00

**P4BANCO3** Ud Banco tipo paseo Granito+tablón madera
0 Ud × 548.55 (581.46 con costes indirectos) = 0.00

**P85PAP1** Ud Papelera basc. acer. postes 50 l. (homologada)
0 Ud × 167.77 (177.84 con costes indirectos) = 0.00

**P85PAP2** Ud Papelera basc. plástica.50 l. farola (homologada)
0 Ud × 51.88 (54.99 con costes indirectos) = 0.00

**P41BARAND07** m Barandilla en acero inox. accesibilidad S/D 8/2003
0 m × 201.12 (213.19 con costes indirectos) = 0.00

**P41BARAND06** m Barandilla estética reforzada S275JR tipo sol
0 m × 70.62 (74.86 con costes indirectos) = 0.00

**P5CERRAM0D2** m Desmontaje de cerramiento y/o barandilla de madera+ reutilz.
0 m × 6.84 (7.25 con costes indirectos) = 0.00

**P-105AMBCER02** m Barandilla madera reutiliz.+p.p. cimiento, ancl, partes perdida
0 m × 17.56 (18.61 con costes indirectos) = 0.00

**P-105AMBCER01** m Modulo barandilla rollizo madera tratada de pino de 2 m.
20 m × 32.17 (34.1 con costes indirectos) = 682.00

| Medición | Uds. | Largo | Parcial |
|---|---|---|---|
| RS-SR10 PK 552 a 592 | 1 | 20 | 20.00 |
| Varios ** integración ambiental |  |  |  |
| Total |  |  | 20 |

**P41BARAND03** m Barandilla madera normalizada montantes verticales
0 m × 37.06 (39.28 con costes indirectos) = 0.00

**P-105AMBCART2** Ud Cartel tipo-2 Flecha Indicativa
0 Ud × 123.62 (131.04 con costes indirectos) = 0.00

**P-105AMBCART1** Ud Cartel tipo-1 Tejadillo
1 Ud × 1278.31 (1355.01 con costes indirectos) = 1355.01

| Medición | Uds. | Parcial |
|---|---|---|
| RS-SR10 PK 552 a 592 | 1 | 1.00 |
| Varios Integración ambiental |  |  |
| Total |  | 1 |

**P-105AMBCART3** Ud Cartel tipo-3 Hito
0 Ud × 122.15 (129.48 con costes indirectos) = 0.00

**P-105AMBCART4** Ud Cartel tipo-4 Señal indicadora
0 Ud × 63.89 (67.72 con costes indirectos) = 0.00

**P-105AMBCART5** Ud Cartel tipo-5 Mesa Mirador
0 Ud × 714.14 (756.99 con costes indirectos) = 0.00

**P-105AMBCA01** Ud Caja anidadera de madera
0 Ud × 21.03 (22.29 con costes indirectos) = 0.00

**P-105AMBMIR01** Ud Mirador de 4x3 en base de cimiento de hormigón armado
0 Ud × 4330.73 (4590.57 con costes indirectos) = 0.00

**P-105AMBPAP2** Ud Papelera rústica de tablillas de 60 cm con dos pies de mad.
0 Ud × 183.9 (194.93 con costes indirectos) = 0.00

**P-105AMBBANC1** Ud Banco 1,80 m de madera tronco.
0 Ud × 210.07 (222.67 con costes indirectos) = 0.00

#### A1.1.5. RAMAL CARTEYA (31/01/2000)
Importe: 425071.2

##### A1.1.5.1 TRABAJOS PREVIOS Y MOVIMIENTO DE TIERRAS (CY) (01/01/2004)
Importe: 193970.89

**P1MT06A** m³ Demolición muro o losa hormigón armado+tte+canon
0 m³ × 46.51 (49.3 con costes indirectos) = 0.00

**P1MT06B** m³ Demolición muro en masa o mamposteria+tte+canon
0 m³ × 28.51 (30.22 con costes indirectos) = 0.00

**P1MT06C** m² Demolición pavimento hormigón o acerado 40 cm espesor+tte+canon
0 m² × 6.28 (6.66 con costes indirectos) = 0.00

**P1MT06D** m³ Demolición pavimento de mezcla bituminosa+tte+canon
0 m³ × 14.07 (14.91 con costes indirectos) = 0.00

**P-102AMB-PL01** m² Preparación del terreno y laboreo mecánico
0 m² × 0.18 (0.19 con costes indirectos) = 0.00

**P1MT02A** m² Excavación de tierra vegetal de 35 cm
7403 m² × 0.26 (0.28 con costes indirectos) = 2072.84

| Medición | Uds. | Largo | Parcial |
|---|---|---|---|
| s/ med | 1 | 7403 | 7403.00 |
| Total |  |  | 7403 |

**P1MT02B** m² Extendido de tierra vegetal procedente excav/acopio 35 cm
7403 m² × 0.27 (0.29 con costes indirectos) = 2146.87

| Medición | Uds. | Largo | Parcial |
|---|---|---|---|
| s/ med | 1 | 7403 | 7403.00 |
| Total |  |  | 7403 |

**P-102AMB-PL03** m² Desbroce manual y selectivo del terreno
0 m² × 5.42 (5.75 con costes indirectos) = 0.00

**P1MT01A** m² Desbroce y limpieza con med mec.(baja densidad arbórea)
4001 m² × 0.19 (0.2 con costes indirectos) = 800.20

| Medición | Uds. | Largo | Parcial |
|---|---|---|---|
| s/ med | 1 | 4001 | 4001.00 |
| Total |  |  | 4001 |

**P1MT01B** m² Desbroce y limpieza con med mec.(alta densidad arbórea)
3402 m² × 3.88 (4.11 con costes indirectos) = 13982.22

| Medición | Uds. | Largo | Parcial |
|---|---|---|---|
| s/ med aux | 1 | 3402 | 3402.00 |
| Total |  |  | 3402 |

**P1MT03A1** m³ Excavación localizadas roca+agotam+Tte vertedero
0 m³ × 12.01 (12.73 con costes indirectos) = 0.00

**P1MT03B1** m³ Excavación localizadas medio-duro+agotam+Tte vertedero
6033.84 m³ × 3.86 (4.09 con costes indirectos) = 24678.41

| Medición | Uds. | Largo | Ancho | Alto | Parcial |
|---|---|---|---|---|---|
| s/ med | 1 | 6313 |  |  | 6313.00 |
| Pozos de ataque de hincas | -1 | 20 | 1.4 | 2.22 | -62.16 |
|  | -1 | 20 | 1.4 | 2.93 | -82.04 |
|  | -1 | 20 | 1.4 | 2.86 | -80.08 |
|  | -1 | 20 | 1.4 | 1.96 | -54.88 |
| Total |  |  |  |  | 6033.84 |

**P1MT03B2** m³ sobrecoste excav. localizadas bajo servicios
0 m³ × 0.98 (1.04 con costes indirectos) = 0.00

**P1MT03C1** m³ Excavación loc. blando/medio+agotam+recintos tablest/apan EBAR
997 m³ × 11.54 (12.23 con costes indirectos) = 12193.31

| Medición | Uds. | Largo | Ancho | Alto | Parcial |
|---|---|---|---|---|---|
| Pozos de ataque de hincas | 1 | 20 | 5 | 2.22 | 222.00 |
|  | 1 | 20 | 5 | 2.93 | 293.00 |
|  | 1 | 20 | 5 | 2.86 | 286.00 |
|  | 1 | 20 | 5 | 1.96 | 196.00 |
| Total |  |  |  |  | 997 |

**P1MT03G1** m³ Excavación de desmontes suelos + Tte a terraplén o vertedero
0 m³ × 4.05 (4.29 con costes indirectos) = 0.00

**P1MT03H** m³ Excavación de escollera existente+acopio+post. colocacion
0 m³ × 16.46 (17.45 con costes indirectos) = 0.00

**P1MT03I** m² Entibación zanjas y pozos blindada o monocodal
997 m² × 9.46 (10.03 con costes indirectos) = 9999.91

| Medición | Uds. | Largo | Parcial |
|---|---|---|---|
| s/ med** | 1 | 997 | 997.00 |
| Total |  |  | 997 |

**P1MT15-150A** m² Muro pantalla secante pilote mortero M150 DN 150
0 m² × 120.16 (127.37 con costes indirectos) = 0.00

**P1MT15-150B** m Micropilote DN 150 HA-30 Vaina 125/6 p.p. puntales+viga riostra
0 m × 84.58 (89.65 con costes indirectos) = 0.00

**P1MT09** m² Tablestacado recuperable o perdido cualquier profundidad
751 m² × 79.23 (83.98 con costes indirectos) = 63068.98

| Medición | Uds. | Largo | Parcial |
|---|---|---|---|
| s/ med hincas | 1 | 751 | 751.00 |
| Perímetro 50m x Alt. excav x15m prof |  |  |  |
| en pozo salida y entrada de hincas |  |  |  |
| s/ calc |  |  |  |
| Total |  |  | 751 |

**P1MT04G** m³ Rellenos localizado con encachado roca mejora terreno
0 m³ × 4.62 (4.9 con costes indirectos) = 0.00

**P1MT04F** m³ Construcción cama de arena en tuberías
2702 m³ × 13.33 (14.13 con costes indirectos) = 38179.26

| Medición | Uds. | Largo | Parcial |
|---|---|---|---|
| s/ med | 1 | 2702 | 2702.00 |
| Total |  |  | 2702 |

**P1MT04F2** m³ Relleno con arena
0 m³ × 13.33 (14.13 con costes indirectos) = 0.00

**P1MT04A** m³ Rellenos localizado con suelos proc. préstamo selec. 33 mm 95%PN
0 m³ × 5.06 (5.36 con costes indirectos) = 0.00

**P1MT04B** m³ Rellenos localizado con suelos proc. excav 150 mm 95%PN
337.3 m³ × 2.99 (3.17 con costes indirectos) = 1069.24

| Medición | Uds. | Largo | Parcial |
|---|---|---|---|
| s/ med | 0.1 | 3373 | 337.30 |
| s/ geotec |  |  |  |
| Total |  |  | 337.3 |

**P1MT04C** m³ Rellenos localizado con suelos proc. préstamo 150 mm 95%PN
3035.7 m³ × 4.29 (4.55 con costes indirectos) = 13812.44

| Medición | Uds. | Largo | Parcial |
|---|---|---|---|
| s/ med | 0.9 | 3373 | 3035.70 |
| Total |  |  | 3035.7 |

**P1MT04E** m³ Rellenos localizado con garbancillo 5/15
0 m³ × 9.66 (10.24 con costes indirectos) = 0.00

**P1MT04D** m³ Rellenos localizado con material filtrante 40/80 95%PN
0 m³ × 11.03 (11.69 con costes indirectos) = 0.00

**P1MT05A** m³ Formación de terraplén suelo adecuado préstamo 95% PN
0 m³ × 3.59 (3.81 con costes indirectos) = 0.00

**P1MT05C** m³ Formación de terraplén procedente de excavación 95% PN
0 m³ × 1.54 (1.63 con costes indirectos) = 0.00

**P1MT05B** m³ Formación de terraplén procedente de préstamos suelo selec.95%PN
0 m³ × 4.3 (4.56 con costes indirectos) = 0.00

**P4HG-002F** m³ Hormigón HNE-150 y/o ciclópeo cruces arroyo
28 m³ × 31.13 (33 con costes indirectos) = 924.00

**P4HG-002B** m³ Hormigón HM-20/B/20/IIa Elementos horizontales y verticales
0 m³ × 55.85 (59.2 con costes indirectos) = 0.00

**P4HG-002C** m³ Hormigón HM-20/B/20/III y IV-Qb SR horizontales y verticales
167 m³ × 57.65 (61.11 con costes indirectos) = 10205.37

| Medición | Uds. | Largo | Parcial |
|---|---|---|---|
| Protecciones s/med | 1 | 167 | 167.00 |
| Total |  |  | 167 |

**P1MT08ESC150** m³ Escollera 150 Kg careada
0 m³ × 14.57 (15.44 con costes indirectos) = 0.00

**P1MT08ESC150H** m³ Escollera 150 Kg hormigonada con HM20
0 m³ × 23.3 (24.7 con costes indirectos) = 0.00

**P1MT08ESC300** m³ Escollera 300 kg careada
33 m³ × 20.41 (21.63 con costes indirectos) = 713.79

**P1MT08ESC300H** m³ Escollera 300 Kg hormigonada con HM20
0 m³ × 30.23 (32.04 con costes indirectos) = 0.00

**P1MT08ESC500** m³ Escollera 500 kg careada
0 m³ × 25.66 (27.2 con costes indirectos) = 0.00

**P1MT08ESC500H** m³ Escollera 500 Kg hormigonada con HM20
0 m³ × 34.01 (36.05 con costes indirectos) = 0.00

**P1MT08GTX-002** m² Geotextil Geotesant-295gr/m2
69.3 m² × 1.69 (1.79 con costes indirectos) = 124.05

| Medición | Uds. | Largo | Ancho | Parcial |
|---|---|---|---|---|
| Sup=Vol escollera x2 | 1.05 | 33 | 2 | 69.30 |
| Total |  |  |  | 69.3 |

**P1MT08BASEZA1** m³ Zahorra artificial
0 m³ × 10.9 (11.55 con costes indirectos) = 0.00

**P1MT08BASEZA2** m² Escarificado camino +30%Zahorra artificial
0 m² × 1.86 (1.97 con costes indirectos) = 0.00

##### A1.1.5.2 TUBERÍAS (Cy) (24/10/2011)
Importe: 22362.14

**P5BANDA250** m Banda de señalización Ancho: 250 mm PVC
1818.06 m × 0.27 (0.29 con costes indirectos) = 527.24

| Medición | Uds. | Largo | Parcial |
|---|---|---|---|
| s/ med | 1 | 1818.06 | 1818.06 |
| Nota : No se incluye hincas |  |  |  |
| Total |  |  | 1818.06 |

**TUB.FD.100AS** m Tubería de FD DN100 saneam. FA40+pp piezas+J.Flex+(PUXi+ZnAl)
0 m × 28.16 (29.85 con costes indirectos) = 0.00

**TUB.FD.100CS** m Tubería de FD DN100 saneam. PFA40+acerroj+(PUXi+ZnAl)
0 m × 33.23 (35.22 con costes indirectos) = 0.00

**TUB.FD.150AS** m Tubería de FD DN150 saneam. FA40+pp piezas+J.Flex+(PUXi+ZnAl)
0 m × 48.43 (51.34 con costes indirectos) = 0.00

**TUB.FD.150CS** m Tubería de FD DN150 saneam. PFA40+pp piezas+acerroj+(PUXi+ZnAl)
0 m × 57.15 (60.58 con costes indirectos) = 0.00

**TUB.FD.200AS** m Tubería de FD DN200 saneam. PFA40+pp piezas+J.Flex+(PUXi+ZnAl)
0 m × 56.92 (60.34 con costes indirectos) = 0.00

**TUB.FD.200CS** m Tubería de FD DN200 saneam. PFA40+pp piezas+acerroj+(PUXi+ZnAl)
0 m × 69.05 (73.19 con costes indirectos) = 0.00

**TUB.FD.250AS** m Tubería de FD DN250 saneam. PFA38+pp piezas+J.Flex+(PUXi+ZnAl)
0 m × 72.31 (76.65 con costes indirectos) = 0.00

**TUB.FD.250BS** m Tubería de FD DN250 saneam. PFA38+pp piezas+J.Flex+(PUXi+PUXe)
0 m × 121.11 (128.38 con costes indirectos) = 0.00

**TUB.FD.250CS** m Tubería de FD DN250 saneam. PFA38+pp piezas+acerroj+(PUXi+ZnAl)
0 m × 85.32 (90.44 con costes indirectos) = 0.00

**TUB.FD.300AS** m Tubería de FD DN300 saneam. PFA35+pp piezas+J.Flex+(PUXi+ZnAl)
0 m × 83.98 (89.02 con costes indirectos) = 0.00

**TUB.FD.300BS** m Tubería de FD DN300 saneam. PFA35+pp piezas+J.Flex+(PUXi+PUXe)
0 m × 116.72 (123.72 con costes indirectos) = 0.00

**TUB.FD.300CS** m Tubería de FD DN300 saneam PFA35+pp piezas+acerroj+(PUXi+ZnAl)
0 m × 99.08 (105.02 con costes indirectos) = 0.00

**TUB.FD.350AS** m Tubería de FD DN350 saneam.PFA32+pp piezas+J.Flex+(PUXi+ZnAl)
0 m × 107.41 (113.85 con costes indirectos) = 0.00

**TUB.FD.350BS** m Tubería de FD DN350 saneam. PFA32+pp piezas+J.Flex+(PUXi+PUXe)
0 m × 149.3 (158.26 con costes indirectos) = 0.00

**TUB.FD.350CS** m Tubería de FD DN350 saneam. PFA32+pp piezas+acerroj+(PUXi+ZnAl)
0 m × 126.74 (134.34 con costes indirectos) = 0.00

**TUB.FD.400AS** m Tubería de FD DN400 saneam. PFA30+pp piezas+J.Flex+(PUXi+ZnAl)
0 m × 123.32 (130.72 con costes indirectos) = 0.00

**TUB.FD.400BS** m Tubería de FD DN400 saneam. PFA30+pp piezas+J.Flex+(PUXi+PUXe)
0 m × 171.41 (181.69 con costes indirectos) = 0.00

**TUB.FD.400CS** m Tubería de FD DN400 saneam. PFA30+pp piezas+acerroj+(PUXi+ZnAl)
0 m × 145.51 (154.24 con costes indirectos) = 0.00

**TUB.FD.450AS** m Tubería de FD DN450 saneam. PFA30+pp piezas+J.Flex+(PUXi+ZnAl)
0 m × 167.48 (177.53 con costes indirectos) = 0.00

**TUB.FD.450BS** m Tubería de FD DN450 saneam. PFA30+pp piezas+J.Flex+(PUXi+PUXe)
0 m × 232.8 (246.77 con costes indirectos) = 0.00

**TUB.FD.450CS** m Tubería de FD DN450 saneam. PFA30+pp piezas+acerroj+(PUXi+ZnAl)
0 m × 197.64 (209.5 con costes indirectos) = 0.00

**TUB.FD.500AS** m Tubería de FD DN500 saneam. PFA28+pp piezas+J. Flex (PUXi+ZnAl)
0 m × 192.27 (203.81 con costes indirectos) = 0.00

**TUB.FD.500BS** m Tubería de FD DN500 saneam. PFA28+pp piezas+J. Flex+(PUXi+PUXe)
0 m × 267.26 (283.3 con costes indirectos) = 0.00

**TUB.FD.500CS** m Tubería de FD DN500 saneam. PFA28+pp piezas+acerroj+(PUXi+ZnAl)
0 m × 226.88 (240.49 con costes indirectos) = 0.00

**TUB.FD.600AS** m Tubería de FD DN600 saneam. PFA26+pp piezas+J.Flex (PUXi+ZnAl)
0 m × 230.54 (244.37 con costes indirectos) = 0.00

**TUB.FD.600BS** m Tubería de FD DN600 saneam. PFA26+pp piezas+J.Flex+(PUXi+PUXe)
0 m × 320.44 (339.67 con costes indirectos) = 0.00

**TUB.FD.600CS** m Tubería de FD DN600 saneam. PFA26+pp piezas+acerroj (PUXi+ZnAl)
0 m × 272.03 (288.35 con costes indirectos) = 0.00

**TUB.PVCO11016** m Tubería PVC-O DN 110 PN16 Clase 500
0 m × 6.23 (6.6 con costes indirectos) = 0.00

**TUB.PVCO11020** m Tubería PVC-O DN 110 PN20 Clase 500
0 m × 7.68 (8.14 con costes indirectos) = 0.00

**TUB.PVCO16020** m Tubería PVC-O DN 160 PN20 Clase 500
0 m × 15.57 (16.5 con costes indirectos) = 0.00

**TUB.PVCO16025** m Tubería PVC-O DN 160 PN25 Clase 500
0 m × 17.6 (18.66 con costes indirectos) = 0.00

**TUB.PVCO20020** m Tubería PVC-O DN 200PN20 Clase 500
0 m × 24.17 (25.62 con costes indirectos) = 0.00

**TUB.PVCO25020** m Tubería PVC-O DN 250PN20 Clase 500
0 m × 30.72 (32.56 con costes indirectos) = 0.00

**TUB.PVCO30020** m Tubería PVC-O DN 315PN20 Clase 500
0 m × 40.99 (43.45 con costes indirectos) = 0.00

**TUB.PVCO40020** m Tubería PVC-O DN 400PN20 Clase 500
0 m × 77.97 (82.65 con costes indirectos) = 0.00

**TUB.PVCO50020** m Tubería PVC-O DN 500PN20 Clase 500
0 m × 106.44 (112.83 con costes indirectos) = 0.00

**P4TUB200PVC** m Tubería PVC D=200 mm SN-8
0 m × 19.12 (20.27 con costes indirectos) = 0.00

**P4TUB315PVC** m Tubería PVC D=315 mm SN-8
0 m × 26.55 (28.14 con costes indirectos) = 0.00

**P4TUB400PVC** m Tubería PVC D=400 mm SN-8
0 m × 30.27 (32.09 con costes indirectos) = 0.00

**P4TUB500PVC** m Tubería PVC D=500 mm SN-8
0 m × 39.88 (42.27 con costes indirectos) = 0.00

**P6TUBPE063.06** m Tubería de PE100 DN63 PN6
0 m × 2.6 (2.76 con costes indirectos) = 0.00

**P6TUBPE063.10** m Tubería de PE100 DN63 PN10
0 m × 2.87 (3.04 con costes indirectos) = 0.00

**P6TUBPE063.16** m Tubería de PE100 DN63 PN16
0 m × 4.3 (4.56 con costes indirectos) = 0.00

**P6TUBPE075.06** m Tubería de PE100 DN75 PN6
0 m × 3.24 (3.43 con costes indirectos) = 0.00

**P6TUBPE075.10** m Tubería de PE100 DN75 PN10
0 m × 3.62 (3.84 con costes indirectos) = 0.00

**P6TUBPE075.16** m Tubería de PE100 DN75 PN16
0 m × 4.75 (5.04 con costes indirectos) = 0.00

**P6TUBPE080.10** m Tubería de PE100 DN80 PN10
0 m × 3.79 (4.02 con costes indirectos) = 0.00

**P6TUBPE090.06** m Tubería de PE100 DN90 PN6
0 m × 4.19 (4.44 con costes indirectos) = 0.00

**P6TUBPE090.10** m Tubería de PE100 DN90 PN10
0 m × 4.75 (5.04 con costes indirectos) = 0.00

**P6TUBPE090.16** m Tubería de PE100 DN90 PN16
0 m × 6.35 (6.73 con costes indirectos) = 0.00

**P6TUBPE110.16** m Tubería de PE100 DN110 PN16
0 m × 8.93 (9.47 con costes indirectos) = 0.00

**P6TUBPE160.16** m Tubería de PE100 DN160PN16
0 m × 17.67 (18.73 con costes indirectos) = 0.00

**P6TUBPE700.16** m Tubería de PE100 DN710PN16
0 m × 363.52 (385.33 con costes indirectos) = 0.00

**P6TUBPE75.16** m Tubería de PE100 DN75 PN16
0 m × 4.97 (5.27 con costes indirectos) = 0.00

**P6TUBPE110.06** m Tubería de PE100 DN110PN6
0 m × 5.53 (5.86 con costes indirectos) = 0.00

**P6TUBPE110.10** m Tubería de PE100 DN110 PN10
0 m × 6.33 (6.71 con costes indirectos) = 0.00

**P6TUBPE125.06** m Tubería de PE100 DN125PN6
0 m × 6.77 (7.18 con costes indirectos) = 0.00

**P6TUBPE125.10** m Tubería de PE100 DN125PN10
0 m × 7.78 (8.25 con costes indirectos) = 0.00

**P6TUBPE125.16** m Tubería de PE100 DN125PN16
1818.06 m × 11.33 (12.01 con costes indirectos) = 21834.90

**P6TUBPE125.20** m Tubería de PE100 DN125PN20
0 m × 12.39 (13.13 con costes indirectos) = 0.00

**P6TUBPE140.06** m Tubería de PE100 DN140PN6
0 m × 10.62 (11.26 con costes indirectos) = 0.00

**P6TUBPE140.16** m Tubería de PE100 DN140PN16
0 m × 13.24 (14.03 con costes indirectos) = 0.00

**P6TUBPE160.10** Ml Tubería PE100 DN 160 mm PN10
0 Ml × 10.32 (10.94 con costes indirectos) = 0.00

**P6TUBPE200.10** m Tubería de PE100 DN200PN10
0 m × 31.53 (33.42 con costes indirectos) = 0.00

**P6TUBPE200.16** m Tubería de PE100 DN200PN16
0 m × 39.23 (41.58 con costes indirectos) = 0.00

**P6TUBPE250.16** m Tubería de PE100 DN250PN16
0 m × 38.38 (40.68 con costes indirectos) = 0.00

**P6TUBPE250.20** m Tubería de PE100 DN250PN20
0 m × 40.41 (42.83 con costes indirectos) = 0.00

**P6TUBPE315.06** m Tubería de PE100 DN315PN6
0 m × 30.63 (32.47 con costes indirectos) = 0.00

**P6TUBPE315.10** m Tubería de PE100 DN315PN10
0 m × 48.05 (50.93 con costes indirectos) = 0.00

**P6TUBPE315.20** m Tubería de PE100 DN3150PN20
0 m × 80.7 (85.54 con costes indirectos) = 0.00

**P6TUBPE350.06** m Tubería de PE100 DN350PN6
0 m × 49.2 (52.15 con costes indirectos) = 0.00

**P6TUBPE350.16** m Tubería de PE100 DN350PN16
0 m × 52.53 (55.68 con costes indirectos) = 0.00

**P6TUBPE350.20** m Tubería de PE100 DN360PN20
0 m × 88.24 (93.53 con costes indirectos) = 0.00

**P6TUBPE400.06** m Tubería de PE100 DN400PN6
0 m × 65.46 (69.39 con costes indirectos) = 0.00

**P6TUBPE500.06** m Tubería de PE100 DN500PN6
0 m × 81.53 (86.42 con costes indirectos) = 0.00

**P6TUBPE500.16** m Tubería de PE100 DN500PN16
0 m × 195.67 (207.41 con costes indirectos) = 0.00

**P6TUBPE500.20** m Tubería de PE100 DN500PN20
0 m × 140.06 (148.46 con costes indirectos) = 0.00

##### A1.1.5.3 VALVULERÍA Y ELEMENTOS DE CONTROL ARQUETAS (Cy) (01/09/2005)
Importe: 11901.56

###### A1.1.3.5.1 VALVULERÍA ARQUETAS (Cy) (01/09/2005)
Importe: 11079.85

**P41ETT-001B** kg Acero inoxidable AISI-316L
0 kg × 5.64 (5.98 con costes indirectos) = 0.00

**P6PM80INX** ud Carrete pasamuros 80 mm AISI 316 brida-brida
10 ud × 80.78 (85.63 con costes indirectos) = 856.30

**P6PM100INX** ud Carrete pasamuros 100 mm AISI 316 brida-brida
10 ud × 91.58 (97.07 con costes indirectos) = 970.70

**P6PM125INX** ud Carrete pasamuros 125 mm AISI 316 brida-brida
0 ud × 137.89 (146.16 con costes indirectos) = 0.00

**P6PM150INX** ud Carrete pasamuros 150mm AIS I316 brida-brida
0 ud × 165.91 (175.86 con costes indirectos) = 0.00

**P6PM200INX** ud Carrete pasamuros 200mm AISI 316 brida-brida
0 ud × 197.43 (209.28 con costes indirectos) = 0.00

**P6PM250INX** ud Carrete pasamuros 250mm AISI 316 brida-brida
0 ud × 204.84 (217.13 con costes indirectos) = 0.00

**P6PM300INX** ud Carrete pasamuros 300mm AISI316 brida-brida
0 ud × 238.71 (253.03 con costes indirectos) = 0.00

**P6PM350INX** ud Carrete pasamuros 350mm AISI316 brida-brida
0 ud × 258.55 (274.06 con costes indirectos) = 0.00

**P6PM400INX** ud Carrete pasamuros 400mm AISI316 brida-brida
0 ud × 289.09 (306.44 con costes indirectos) = 0.00

**P6PM450INX** ud Carrete pasamuros 450mm AISI316 brida-brida
0 ud × 360.89 (382.54 con costes indirectos) = 0.00

**P6PM500INX** ud Carrete pasamuros 500mm AISI316 brida-brida
0 ud × 396.46 (420.25 con costes indirectos) = 0.00

**P6PM600INX** Ud Carrete pasamuros 600mm AISI316
0 Ud × 472.02 (500.34 con costes indirectos) = 0.00

**P6VENT025.16S** ud Ventosa trifuncional DN25 mm PN16 saneamiento
0 ud × 149.59 (158.57 con costes indirectos) = 0.00

**P6VENT050.16S** ud Ventosa trifuncional DN50 mm PN16 saneamiento
0 ud × 201.26 (213.34 con costes indirectos) = 0.00

**P6VENT080.16S** ud Ventosa trifuncional DN80 mm PN16 sanamiento
9 ud × 365.85 (387.8 con costes indirectos) = 3490.20

| Medición | Uds. | Parcial |
|---|---|---|
| s/ med | 9 | 9.00 |
| Total |  | 9 |

**P6VENT100.16S** ud Ventosa trifuncional DN100 mm PN16 saneamiento
0 ud × 590.36 (625.78 con costes indirectos) = 0.00

**P6VENT150.16S** ud Ventosa trifuncional DN150 mm PN16 saneamiento
0 ud × 929.58 (985.35 con costes indirectos) = 0.00

**P6VENT-CARB01** ud Filtro cartucho carbón activo 3Kg ventosas
4 ud × 177.53 (188.18 con costes indirectos) = 752.72

| Medición | Uds. | Parcial |
|---|---|---|
| Arquetas ventosa urbanas | 4 | 4.00 |
| Total |  | 4 |

**P6VC.060.16** ud Válvula compuerta ø 50/60 mm, 16 atm, instalada
0 ud × 64.2 (68.05 con costes indirectos) = 0.00

**P6VC.080.16** ud Válvula compuerta ø 80 mm, 16 atm, instalada
14 ud × 72.57 (76.92 con costes indirectos) = 1076.88

**P6VC.100.16** ud Válvula compuerta ø 100 mm, 16 atm, instalada
0 ud × 155.78 (165.13 con costes indirectos) = 0.00

**P6VC.125.16** ud Válvula compuerta ø 125 mm, 16 atm, instalada
0 ud × 228.1 (241.79 con costes indirectos) = 0.00

**P6VC.150.16** ud Válvula compuerta ø 150 mm, 16 atm, instalada
0 ud × 285.29 (302.41 con costes indirectos) = 0.00

**P6VC.150.20** ud Válvula compuerta ø 150 mm, 20/25 atm, instalada
0 ud × 305.51 (323.84 con costes indirectos) = 0.00

**P6VM.80.16** ud Válvula mariposa ø 80 mm, 16 atm, instalada
1 ud × 252.37 (267.51 con costes indirectos) = 267.51

**P6VM.100.16** ud Válvula mariposa ø 100 mm, 16 atm, instalada. Manual
8 ud × 331.8 (351.71 con costes indirectos) = 2813.68

**P6VM.100.20** ud Válvula mariposa ø 100 mm, 20/25 atm, instalada. Manual
0 ud × 387.58 (410.83 con costes indirectos) = 0.00

**P6VM.125.16** ud Válvula mariposa ø 125 mm, 16 atm, instalada. Manual
0 ud × 417.92 (443 con costes indirectos) = 0.00

**P6VM.150.16** ud Válvula mariposa ø 150 mm, 16 atm, instalada. Manual
0 ud × 500.77 (530.82 con costes indirectos) = 0.00

**P6VM.150.20** ud Válvula mariposa ø 150 mm, 20/25 atm, instalada. Manual
0 ud × 662.54 (702.29 con costes indirectos) = 0.00

**P6VM.200.16** ud Válvula mariposa ø 200 mm, 16 atm, instalada. Manual
0 ud × 638.07 (676.35 con costes indirectos) = 0.00

**P6VM.200.20** ud Válvula mariposa ø 200 mm, 20/25 atm, instalada. Manual
0 ud × 845.83 (896.58 con costes indirectos) = 0.00

**P6VM.250.16** ud Válvula mariposa ø 250 mm, 16 atm, instalada. Manual
0 ud × 785.12 (832.23 con costes indirectos) = 0.00

**P6VM.250.20** ud Válvula mariposa ø 250 mm, 20/25 atm, instalada. Manual
0 ud × 964.99 (1022.89 con costes indirectos) = 0.00

**P6VM.300.16** ud Válvula mariposa ø 300 mm, 16 atm, instalada. Manual
0 ud × 1231.15 (1305.02 con costes indirectos) = 0.00

**P6VM.300.20** ud Válvula mariposa ø 300 mm, 20/25 atm, instalada. Manual
0 ud × 1667.67 (1767.73 con costes indirectos) = 0.00

**P6VM.350.16** ud Válvula mariposa ø 350 mm, 16 atm, instalada. Manual
0 ud × 1370.4 (1452.62 con costes indirectos) = 0.00

**P6VM.400.16** ud Válvula mariposa ø 400 mm, 16 atm, instalada. Manual
0 ud × 1906.07 (2020.43 con costes indirectos) = 0.00

**P6VM.400.20** ud Válvula mariposa ø 400 mm, 20/25 atm, instalada. Manual
0 ud × 2463.9 (2611.73 con costes indirectos) = 0.00

**P6VM.450.16** ud Válvula mariposa ø 450 mm, 16 atm, instalada. Manual
0 ud × 2150.13 (2279.14 con costes indirectos) = 0.00

**P6VM.450.20** ud Válvula mariposa ø 450 mm, 20/25 atm, instalada. Manual
0 ud × 2763.86 (2929.69 con costes indirectos) = 0.00

**P6VM.500.16** ud Válvula mariposa ø 500 mm, 16 atm, instalada. Manual
0 ud × 2271.06 (2407.32 con costes indirectos) = 0.00

**P6VM.500.20** ud Válvula mariposa ø 500 mm, 20/25 atm, instalada. Manual
0 ud × 3086.9 (3272.11 con costes indirectos) = 0.00

**P6VM.600.16** Ud Válvula mariposa ø600 mm, 16 atm, instalada. Manual
0 Ud × 2823.33 (2992.73 con costes indirectos) = 0.00

**P6VM.600.16M** Ud Válvula mariposa ø600 mm, 16 atm, instalada. Motorizada
0 Ud × 7058.28 (7481.78 con costes indirectos) = 0.00

**P6VM.600.20M** Ud Válvula mariposa ø 600 mm, 20/25 atm, instalada. Motorizada
0 Ud × 9242.75 (9797.32 con costes indirectos) = 0.00

**P6CD.080.16** ud Carrete desmontaje DN80 PN16
5 ud × 49.23 (52.18 con costes indirectos) = 260.90

**P6CD.100.16** ud Carrete desmontaje DN100 PN16
8 ud × 69.69 (73.87 con costes indirectos) = 590.96

**P6CD.100.20** ud Carrete desmontaje DN100 PN20/25
0 ud × 84.29 (89.35 con costes indirectos) = 0.00

**P6CD.125.16** ud Carrete desmontaje DN125 PN16
0 ud × 112.19 (118.92 con costes indirectos) = 0.00

**P6CD.150.16** ud Carrete desmontaje DN150PN16
0 ud × 146.18 (154.95 con costes indirectos) = 0.00

**P6CD.150.20** ud Carrete desmontaje DN150-180 PN20/25
0 ud × 179.15 (189.9 con costes indirectos) = 0.00

**P6CD.200.16** ud Carrete desmontaje DN200 PN16
0 ud × 176.13 (186.7 con costes indirectos) = 0.00

**P6CD.200.20** ud Carrete desmontaje DN200 PN20/25
0 ud × 228.66 (242.38 con costes indirectos) = 0.00

**P6CD.250.16** ud Carrete desmontaje DN250 PN16
0 ud × 195.53 (207.26 con costes indirectos) = 0.00

**P6CD.250.20** ud Carrete desmontaje DN250 PN20
0 ud × 287.77 (305.04 con costes indirectos) = 0.00

**P6CD.300.16** ud Carrete desmontaje DN 300 PN16
0 ud × 269.38 (285.54 con costes indirectos) = 0.00

**P6CD.300.20** ud Carrete desmontaje DN 300 PN20/25
0 ud × 334.62 (354.7 con costes indirectos) = 0.00

**P6CD.350.16** ud Carrete desmontaje DN 350 PN16
0 ud × 292.32 (309.86 con costes indirectos) = 0.00

**P6CD.400.16** ud Carrete desmontaje DN 400 PN16
0 ud × 391.23 (414.7 con costes indirectos) = 0.00

**P6CD.400.20** ud Carrete desmontaje DN 400 PN20/25
0 ud × 428.78 (454.51 con costes indirectos) = 0.00

**P6CD.450.16** ud Carrete desmontaje DN 450 PN16
0 ud × 449.48 (476.45 con costes indirectos) = 0.00

**P6CD.500.16** ud Carrete desmontaje DN 500 PN16
0 ud × 428.99 (454.73 con costes indirectos) = 0.00

**P6CD.500.20** ud Carrete desmontaje DN 500 PN20/25
0 ud × 496.95 (526.77 con costes indirectos) = 0.00

**P6CD.600.16** ud Carrete desmontaje DN 600 PN16
0 ud × 524.23 (555.68 con costes indirectos) = 0.00

**P6CD.600.20** ud Carrete desmontaje DN 600 PN20/25
0 ud × 620.53 (657.76 con costes indirectos) = 0.00

**P6VR.050.16** ud Válvula de retención DN 50mm PN 16
0 ud × 70.42 (74.65 con costes indirectos) = 0.00

**P6VR.063.16** ud Válvula de retención DN 65mm PN 16
0 ud × 93.31 (98.91 con costes indirectos) = 0.00

**P6VR.080.16** ud Válvula de retención DN 80mm PN 16
0 ud × 125.3 (132.82 con costes indirectos) = 0.00

**P6VR.100.16** ud Válvula de retención DN 100 mm PN 16
0 ud × 139.85 (148.24 con costes indirectos) = 0.00

**P6VR.125.16** ud Válvula de retención DN 125mm PN 16
0 ud × 178.5 (189.21 con costes indirectos) = 0.00

**P6VR.150.16** ud Válvula de retención DN 150mm PN 16
0 ud × 208.07 (220.55 con costes indirectos) = 0.00

**P6VR.200.16** ud Válvula de retención DN 200mm PN 16
0 ud × 271.46 (287.75 con costes indirectos) = 0.00

**P6VR.250.16** ud Válvula de retención DN 250mm PN 16
0 ud × 494.68 (524.36 con costes indirectos) = 0.00

**P6VR.300.16** ud Válvula de retención DN 300 mm PN 16
0 ud × 594.68 (630.36 con costes indirectos) = 0.00

**P6VRP.100.16** ud Válvula reductora presión membrana PN16 Ø100
0 ud × 805.39 (853.71 con costes indirectos) = 0.00

**P6VRP.150.16** ud Válvula reductora presión membrana PN16Ø150
0 ud × 1303.95 (1382.19 con costes indirectos) = 0.00

**P6VRP.200.16** ud Válvula reductora presión membrana PN16 Ø200
0 ud × 2147.7 (2276.56 con costes indirectos) = 0.00

**P6VRP.250.16** ud Válvula reductora presión membrana PN16 Ø250
0 ud × 2531.2 (2683.07 con costes indirectos) = 0.00

**P6VRP.300.16** ud Válvula reductora presión membrana PN16 Ø300
0 ud × 4678.92 (4959.66 con costes indirectos) = 0.00

**P6VRP.350.16** ud Válvula reductora presión membrana PN20 Ø350
0 ud × 5829.44 (6179.21 con costes indirectos) = 0.00

**P6VLL200.16** ud Válvula llenado pistón piloto PN16 Ø200+Lim.caudal+sost. presión
0 ud × 4309.32 (4567.88 con costes indirectos) = 0.00

**P6VLL300.16** ud Válvula llenado pistón piloto PN16 Ø300+Lim.caudal+sost. presión
0 ud × 7182.22 (7613.15 con costes indirectos) = 0.00

**P6FG.100.16** ud Filtro globo PN 16 Ø100
0 ud × 1027.37 (1089.01 con costes indirectos) = 0.00

**P6FG.100.25** ud Filtro globo PN 25 Ø100
0 ud × 1214.23 (1287.08 con costes indirectos) = 0.00

**P6FG.150.16** ud Filtro globo PN 16 Ø150
0 ud × 1603.42 (1699.63 con costes indirectos) = 0.00

**P6FG.150.25** ud Filtro globo PN 25 Ø150
0 ud × 1854.97 (1966.27 con costes indirectos) = 0.00

**P6FG.200.16** ud Filtro globo PN 16 Ø200
0 ud × 2547.6 (2700.46 con costes indirectos) = 0.00

**P6FG.200.25** ud Filtro globo PN 25 Ø200
0 ud × 2801.28 (2969.36 con costes indirectos) = 0.00

**P6FG.250.16** ud Filtro globo PN 16 Ø250
0 ud × 3289.79 (3487.18 con costes indirectos) = 0.00

**P6FG.250.25** ud Filtro globo PN 25 Ø250
0 ud × 3761.63 (3987.33 con costes indirectos) = 0.00

**P6FG.300.16** ud Filtro globo PN 16 Ø300
0 ud × 4750.32 (5035.34 con costes indirectos) = 0.00

**P6FG.300.25** ud Filtro globo PN 25 Ø300
0 ud × 5203.07 (5515.25 con costes indirectos) = 0.00

**P6FG.350.16** ud Filtro globo PN 16 Ø350
0 ud × 6457.76 (6845.23 con costes indirectos) = 0.00

**P6FG.350.25** ud Filtro globo PN 25 Ø350
0 ud × 6995.14 (7414.85 con costes indirectos) = 0.00

**P6FG.400.16** ud Filtro globo PN 16 Ø400
0 ud × 8051.61 (8534.71 con costes indirectos) = 0.00

**P6FR.400.16** ud Filtro paso recto PN 16 Ø400
0 ud × 4661.9 (4941.61 con costes indirectos) = 0.00

**P6FR.500.16** ud Filtro paso recto PN 16 Ø500
0 ud × 6566.88 (6960.89 con costes indirectos) = 0.00

**P6FR.600.16** ud Filtro paso recto PN 16 Ø600
0 ud × 9850.23 (10441.24 con costes indirectos) = 0.00

**P6VALIV150.16** ud Válvula alivio pilotada de pistón PN16 Ø150
0 ud × 3597.81 (3813.68 con costes indirectos) = 0.00

**P6VALIV300.16** ud Válvula alivio pilotada de pistón PN16 Ø300
0 ud × 10845.36 (11496.08 con costes indirectos) = 0.00

**P6VALIV350.16** ud Válvula alivio pilotada de pistón PN16 Ø350
0 ud × 12321.31 (13060.59 con costes indirectos) = 0.00

**P6VALIC500.16** ud Válvula alivio pilotada de pistón PN16 Ø500
0 ud × 17341.36 (18381.84 con costes indirectos) = 0.00

###### A1.1.3.5.2 ELEMENTOS DE CONTROL EN ARQUETA (Cy) (18/11/2011)
Importe: 821.71

**P6CAU200.16M** ud Caudalímetro mecánico tub. llena PN 16 Ø200
0 ud × 904.91 (959.2 con costes indirectos) = 0.00

**P6CAU50.16U** ud Caudalímetro ultrasónico PN 16 Ø50
0 ud × 536.86 (569.07 con costes indirectos) = 0.00

**P6CAU65.16U** ud Caudalímetro ultrasónico PN 16 Ø65
0 ud × 619.46 (656.63 con costes indirectos) = 0.00

**P6CAU100.16U** ud Caudalímetro ultrasónico PN 16 Ø100
0 ud × 809.44 (858.01 con costes indirectos) = 0.00

**P6CAU150.16U** ud Caudalímetro ultrasónico PN 16 Ø150
0 ud × 925.07 (980.57 con costes indirectos) = 0.00

**P6CAU080.16E** ud Caudalímetro electromagnético tub. llena PN 16 Ø80 (17/09/2015)
1 ud × 636.87 (675.08 con costes indirectos) = 675.08
Suministro, instalación y puesta en servicio de caudalímetro electromagnético, sobre tubería DN 80 mm, con sección totalmente llena, con electrónica separada del tubo de medida, incluso carrete PN 16 atm, toma DN 3/4" y llave de corte externa al equipo de medida, grado de protección IP68, alimentación eléctrica a 24 Vcc, precisión mejor del 1 %, con recubrimiento interno del tubo de medida y certificado de calibración del equipo de laboratorio acreditado, según ficha técnica, electrónica, instalación eléctrica, montaje, totalmente instalado, probado y puesto en servicio.

| Código | Ud | Descripción | Rendimiento | Precio | Importe |
|---|---|---|---|---|---|
| MATCAU80.16E | ud | Caudalímetro electromagnético tub. llena PN 16 Ø (material; 15/05/2020) | 1 | 537.66 | 537.66 |
| %MONT-15 | % | Montaje-15% equipos | 15 % | 537.66 | 80.65 |
| %PRUEBAS-3 | % | Pruebas-3% válvulas | 3 % | 618.31 | 18.55 |
|  |  | Total |  |  | 636.87 |

**P6CAU200.16E** ud Caudalímetro electromagnético tub. llena PN 16 Ø200
0 ud × 904.91 (959.2 con costes indirectos) = 0.00

**P6CAU250.16E** ud Caudalímetro electromagnético tub. llena PN 16 Ø250
0 ud × 1016.67 (1077.67 con costes indirectos) = 0.00

**P6CAU300.16E** ud Caudalímetro electromagnético tub. llena PN 16 Ø300
0 ud × 1253.81 (1329.04 con costes indirectos) = 0.00

**P6CAU400.16E** ud Caudalímetro electromagnético tub. llena PN 16 Ø400
0 ud × 1706.26 (1808.64 con costes indirectos) = 0.00

**P6CAU450.16E** ud Caudalímetro electromagnético tub. llena PN 16 Ø450
0 ud × 1889.35 (2002.71 con costes indirectos) = 0.00

**P6CAU500.16E** ud Caudalímetro electromagnético tub. llena PN 16 Ø500
0 ud × 2015.18 (2136.09 con costes indirectos) = 0.00

**P6CAU600.16E** ud Caudalímetro electromagnético tub. llena PN 16 Ø600
0 ud × 3494.28 (3703.94 con costes indirectos) = 0.00

**P6CAU600.25E** ud Caudalímetro electromagnético tub. llena PN 25 Ø600
0 ud × 3790.4 (4017.82 con costes indirectos) = 0.00

**P6CAU400.25E** ud Caudalímetro electromagnético tub. llena PN 25 Ø400
0 ud × 2302.28 (2440.42 con costes indirectos) = 0.00

**P6MAN01** ud Manómetro en baño de glicerina
1 ud × 66.11 (70.08 con costes indirectos) = 70.08

**P5ELE20GALV** m Tubo galvanizado estanco 20 mm
5 m × 4.98 (5.28 con costes indirectos) = 26.40

**P5ELECAJA4** ud Cajas de distribución 175 x 175 x 95
1 ud × 28.25 (29.95 con costes indirectos) = 29.95

**P5ELEM2X1.5TT** m Manguera electrica 2 x 1.5 + TT1.5 mm2
5 m × 3.81 (4.04 con costes indirectos) = 20.20

**P5ELEM2X2.5TT** m Manguera electrica 2 x 2.5 + TT 2.5mm2
0 m × 4.23 (4.48 con costes indirectos) = 0.00

##### A1.1.5.4 ARQUETAS (Cy) (01/05/2004)
Importe: 19774.95

**P1MT03B1** m³ Excavación localizadas medio-duro+agotam+Tte vertedero
532.81 m³ × 3.86 (4.09 con costes indirectos) = 2179.19

| Medición | Uds. | Largo | Parcial |
|---|---|---|---|
| s/ med | 1 | 532.81 | 532.81 |
| Total |  |  | 532.81 |

**P1MT03A1** m³ Excavación localizadas roca+agotam+Tte vertedero
0 m³ × 12.01 (12.73 con costes indirectos) = 0.00

**P1MT04G** m³ Rellenos localizado con encachado roca mejora terreno
0 m³ × 4.62 (4.9 con costes indirectos) = 0.00

**P1MT04B** m³ Rellenos localizado con suelos proc. excav 150 mm 95%PN
45.83 m³ × 2.99 (3.17 con costes indirectos) = 145.28

| Medición | Uds. | Largo | Parcial |
|---|---|---|---|
| s/ med | 0.1 | 458.31 | 45.83 |
| s/ inf. geotec. |  |  |  |
| Total |  |  | 45.83 |

**P1MT04C** m³ Rellenos localizado con suelos proc. préstamo 150 mm 95%PN
412.48 m³ × 4.29 (4.55 con costes indirectos) = 1876.78

| Medición | Uds. | Largo | Parcial |
|---|---|---|---|
| s/ med | 0.9 | 458.31 | 412.48 |
| ** |  |  |  |
| Total |  |  | 412.48 |

**P5ARQP-1D** m³ Losa cierre pozo pref DN 1000
0 m³ × 41.39 (43.87 con costes indirectos) = 0.00

**P3EDIF.010B** m² Lamas para ventilación PRFV+rejilla mosquitera+filtro
2.25 m² × 48.49 (51.4 con costes indirectos) = 115.65

| Medición | Uds. | Largo | Ancho | Parcial |
|---|---|---|---|---|
|  | 15 | 0.6 | 0.25 | 2.25 |
| Total |  |  |  | 2.25 |

**P3EDIF.010A** m² Lamas para ventilación acero S275JR+pint+mosquitera+filtro
0 m² × 71.18 (75.45 con costes indirectos) = 0.00

**PREDIFEXT1** ud Columna ventilación DN 110mm
0 ud × 152 (161.12 con costes indirectos) = 0.00

**P4HG-001A** m³ Hormigón HM-12.5/p/20/IIa
0 m³ × 40.72 (43.16 con costes indirectos) = 0.00

**P4HG-001B** m³ Hormigón HM-12.5/p/20/IV
0 m³ × 42.55 (45.1 con costes indirectos) = 0.00

**P4HG-002A** m³ Hormigón HL-150/P/20 Elementos horizontales y verticales
6 m³ × 46.19 (48.96 con costes indirectos) = 293.76

| Medición | Uds. | Largo | Parcial |
|---|---|---|---|
| s/med | 1 | 6 | 6.00 |
| Total |  |  | 6 |

**P4HG-002B** m³ Hormigón HM-20/B/20/IIa Elementos horizontales y verticales
0 m³ × 55.85 (59.2 con costes indirectos) = 0.00

**P4HG-002C** m³ Hormigón HM-20/B/20/III y IV-Qb SR horizontales y verticales
0 m³ × 57.65 (61.11 con costes indirectos) = 0.00

**P4HG-003AHV** m³ Hormigón HA-25/B/20/IIa horizontales y verticales
0 m³ × 60.54 (64.17 con costes indirectos) = 0.00

**P4HG-004AHV** m³ Hormigón HA-30/B/20/IIIa horizontales y verticales
0 m³ × 73.09 (77.48 con costes indirectos) = 0.00

**P4HG-004A2H** m³ Hormigón HA-30/B/20/IV+Qb+SR soleras, cimentaciones, forjados
23.4 m³ × 77.3 (81.94 con costes indirectos) = 1917.40

| Medición | Uds. | Largo | Parcial |
|---|---|---|---|
| s/med | 1 | 23.4 | 23.40 |
| Total |  |  | 23.4 |

**P4HG-004A2V** m³ Hormigón HA-30/B/20/IV+Qb SR muros, alzados, pilares y vigas
0 m³ × 84.97 (90.07 con costes indirectos) = 0.00

**P4ETT-004E-E1** m² Encof/desenc. Cimientos OCULTOS
152.37 m² × 13.55 (14.36 con costes indirectos) = 2188.03

| Medición | Uds. | Largo | Parcial |
|---|---|---|---|
| s/med | 1 | 152.37 | 152.37 |
| Total |  |  | 152.37 |

**P4ETT-004A-E2** m² Encof/desenc. muros y paramentos RECTOS y VISTOS
0 m² × 20.86 (22.11 con costes indirectos) = 0.00

**P4ETT-004C-E2** m² Encof/desenc. muros y paramentos CURVOS y VISTOS
0 m² × 23.4 (24.8 con costes indirectos) = 0.00

**P4CIMBRA** m³ Aparente cimbra
0 m³ × 19.43 (20.6 con costes indirectos) = 0.00

**P4ETT-002** kg Acero B-500-S
2918.3 kg × 1.32 (1.4 con costes indirectos) = 4085.62

| Medición | Uds. | Largo | Parcial |
|---|---|---|---|
| s/med | 1 | 2918.3 | 2918.30 |
| Total |  |  | 2918.3 |

**P5ARQP-1C** m Desarrollo pozo de registro estanco DN1000 pref. horm.
0 m × 50.97 (54.03 con costes indirectos) = 0.00

**P5ARQP-1.2C** m Desarrollo pozo de registro estanco DN1200 pref. horm.
53.4 m × 52.73 (55.89 con costes indirectos) = 2984.53

**P5ARQP-1.5C** m Desarrollo pozo de registro estanco DN1500 pref. horm.
0 m × 66.5 (70.49 con costes indirectos) = 0.00

**P5ARQP-1E** ud Módulo base recto pozo de registro estanco DN1000 pref. horm.1.0
0 ud × 77.13 (81.76 con costes indirectos) = 0.00

**P5ARQP-1.2E** ud Módulo base recto pozo de registro estanco DN1200 pref. horm.1.2
0 ud × 81.59 (86.49 con costes indirectos) = 0.00

**P5ARQP-1.5E** ud Módulo base recto pozo de registro estanco DN1500 pref. horm.2.0
0 ud × 124.74 (132.22 con costes indirectos) = 0.00

**P5ARQP-1.2D** ud Cono asimétrico 1200/600 pref. hormigón.
0 ud × 66.04 (70 con costes indirectos) = 0.00

**P5ARQP-1.5D** ud Cono asimétrico 1500/600 pref. hormigón.
0 ud × 70.92 (75.18 con costes indirectos) = 0.00

**P5ARQP-1.2F** ud Losa de cierre pozo pref. DN1200 pref. horm. 0,25m de altura
15 ud × 57.6 (61.06 con costes indirectos) = 915.90

**P4LOSA1A** m² Losas prefabricadas de hormigón tapas arq., carga de rotura 25 t
0 m² × 82.76 (87.73 con costes indirectos) = 0.00

**P4LOSA1** m² Losas prefabricadas de hormigón tapas arq. peat.cuant. 95kg/m3
0 m² × 82.76 (87.73 con costes indirectos) = 0.00

**P4LOSA2** m² Losas prefabricadas de hormigón tapas arq.trafic.cuant.190kg/m3
0 m² × 142.76 (151.33 con costes indirectos) = 0.00

**P4TAPA60C250** ud Tapa registro fundición, circular Ø 60 cm clase C-250
0 ud × 91.96 (97.48 con costes indirectos) = 0.00

**P4TAPA60D400P** ud Tapa registro PRFV, circular Ø 60 cm o cuadrada clase D-400
0 ud × 84.09 (89.14 con costes indirectos) = 0.00

**P4TAPA60D400** Ud Tapa registro fundición, circular Ø 60 cm clase D-400
15 Ud × 106.29 (112.67 con costes indirectos) = 1690.05

| Medición | Uds. | Largo | Parcial |
|---|---|---|---|
| s/ med | 1 | 15 | 15.00 |
| Total |  |  | 15 |

**P4TAPA70C250** ud Tapa registro fundición, circular Ø 70 cm clase C-250
0 ud × 128.21 (135.9 con costes indirectos) = 0.00

**P4TAPA70D400B** ud Tapa registro fundición, circular Ø 70 cm clase D-400 ventilac.
0 ud × 140.78 (149.23 con costes indirectos) = 0.00

**P4TAPA70D400** ud Tapa registro fundición, circular Ø 70 cm clase D-400
0 ud × 144.25 (152.91 con costes indirectos) = 0.00

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
0 ud × 452.29 (479.43 con costes indirectos) = 0.00

**P4TAPA90C250A** ud Tapa registro fundición rectang 90x90 cm clase C-250 acerrojada
0 ud × 424.38 (449.84 con costes indirectos) = 0.00

**P4TAPA90D400A** ud Tapa registro fundición rectang 90x90 cm clase D-400 acerrojada
0 ud × 494.13 (523.78 con costes indirectos) = 0.00

**P5ARQP-1A** ud Arq. pref DN=1.0 m H=2.5m+tapa fundición DN600 +pates
0 ud × 571.13 (605.4 con costes indirectos) = 0.00

**P5ARQLD1A** ud Arq. ladrillo 1pie DN1.2m+enfosc+tapa FD H<=2.5m
0 ud × 565.87 (599.82 con costes indirectos) = 0.00

**P4PATE01** ud Pate polipropileno
184 ud × 4.57 (4.84 con costes indirectos) = 890.56

| Medición | Uds. | Largo | Parcial |
|---|---|---|---|
| s/ med | 1 | 184 | 184.00 |
| Total |  |  | 184 |

**P41ESC5** m Escalera vertical tipo barco PRFV de 500 mm de ancho
0 m × 135.42 (143.55 con costes indirectos) = 0.00

**P4JTAHIDROF** m Junta cordón poliuretano hidroexpansivo
0 m × 6.61 (7.01 con costes indirectos) = 0.00

**P4JTAHIDROF2** m Junta cordón unión prefabricado a hormigón in situ
115 m × 4.04 (4.28 con costes indirectos) = 492.20

**P4JTAPVC150** m Junta elastomérica de estanqueidad PVC 150
0 m × 3.94 (4.18 con costes indirectos) = 0.00

**P4JTAPVC200** m Junta elastomérica de estanqueidad PVC 200
0 m × 4.73 (5.01 con costes indirectos) = 0.00

**P4JTAPVC300** m Junta elastomérica de estanqueidad PVC 300
0 m × 5.57 (5.9 con costes indirectos) = 0.00

**P4IMPASF** m² Imperm. muros 0.7 Kg/ m2
0 m² × 1.88 (1.99 con costes indirectos) = 0.00

##### A1.1.5.5 MACIZOS DE ANCLAJE (Cy) (19/10/2010)
Importe: 3097.58

**P1MT03B1** m³ Excavación localizadas medio-duro+agotam+Tte vertedero
34.7 m³ × 3.86 (4.09 con costes indirectos) = 141.92

**P1MT03A1** m³ Excavación localizadas roca+agotam+Tte vertedero
0 m³ × 12.01 (12.73 con costes indirectos) = 0.00

**P1MT04B** m³ Rellenos localizado con suelos proc. excav 150 mm 95%PN
22.06 m³ × 2.99 (3.17 con costes indirectos) = 69.93

| Medición | Uds. | Largo | Parcial |
|---|---|---|---|
| s/ med | 1 | 22.06 | 22.06 |
| Total |  |  | 22.06 |

**P4HG-002B** m³ Hormigón HM-20/B/20/IIa Elementos horizontales y verticales
0 m³ × 55.85 (59.2 con costes indirectos) = 0.00

**P4HG-004A2H** m³ Hormigón HA-30/B/20/IV+Qb+SR soleras, cimentaciones, forjados
12.64 m³ × 77.3 (81.94 con costes indirectos) = 1035.72

| Medición | Uds. | Largo | Parcial |
|---|---|---|---|
| s/ med | 1 | 12.64 | 12.64 |
| Total |  |  | 12.64 |

**P4ETT-002** kg Acero B-500-S
818.43 kg × 1.32 (1.4 con costes indirectos) = 1145.80

| Medición | Uds. | Largo | Parcial |
|---|---|---|---|
| s/ med | 1 | 818.43 | 818.43 |
| Total |  |  | 818.43 |

**P4ETT-004E-E1** m² Encof/desenc. Cimientos OCULTOS
49.04 m² × 13.55 (14.36 con costes indirectos) = 704.21

| Medición | Uds. | Largo | Parcial |
|---|---|---|---|
| s/ med | 1 | 49.04 | 49.04 |
| Total |  |  | 49.04 |

##### A1.1.5.6 HINCAS (Cy) (18/11/2011)
Importe: 119552.97

**P6HINC300** m Tubería hincada de 300 mm+p.p. excavaciones y elem. asociados
0 m × 134.59 (142.67 con costes indirectos) = 0.00

**P6HINC350** m Tubería hincada de 350 mm+p.p. excavaciones y elem. asociados
0 m × 145.96 (154.72 con costes indirectos) = 0.00

**P6HINC400** m Tubería hincada de 400 mm+p.p. excavaciones y elem. asociados
0 m × 168.38 (178.48 con costes indirectos) = 0.00

**P6HINC450** m Tubería hincada de 450 mm+p.p. excavaciones y elem. asociados
0 m × 190.82 (202.27 con costes indirectos) = 0.00

**P6HINC500** m Tubería hincada de 500 mm+p.p. excavaciones y elem. asociados
0 m × 206.52 (218.91 con costes indirectos) = 0.00

**P6HINC600** m Tubería hincada de 600 mm+p.p. excavaciones y elem. asociados
0 m × 258.06 (273.54 con costes indirectos) = 0.00

**P6HINC700** m Tubería hincada de 700 mm+p.p. excavaciones y elem. asociados
0 m × 329.89 (349.68 con costes indirectos) = 0.00

**P6HINC800** m Tubería hincada de 800 mm+p.p. excavaciones y elem. asociados
0 m × 392.73 (416.29 con costes indirectos) = 0.00

**P6HINC900** m Tubería hincada de 900 mm+p.p. excavaciones y elem. asociados
0 m × 483.8 (512.83 con costes indirectos) = 0.00

**P6HINC1000** m Tubería hincada de 1000 mm+p.p. excavaciones y elem. asociados
0 m × 594.8 (630.49 con costes indirectos) = 0.00

**P6HINC1100** m Tubería hincada de 1100 mm+p.p. excavaciones y elem. asociados
0 m × 747.22 (792.05 con costes indirectos) = 0.00

**P5HINC125D** m Perforación dirigida D=125PE100/16 mm cualq. terreno
479.77 m × 233.6 (247.62 con costes indirectos) = 118800.65

| Medición | Uds. | Largo | Parcial |
|---|---|---|---|
| Hinca | 1 | 282.33 | 282.33 |
| Hinca | 1 | 197.44 | 197.44 |
| Medición en planta |  |  |  |
| Total |  |  | 479.77 |

**P5HINC200D** m Perforación dirigida D=200PE100/16 mm cualq. terreno
0 m × 270.17 (286.38 con costes indirectos) = 0.00

**P5HINC280D** m Perforación dirigida D=280PE100/16 mm cualq. terreno
0 m × 337.46 (357.71 con costes indirectos) = 0.00

**P5HINC350D** m Perforación dirigida D=350PE100/16 mm cualq. terreno
0 m × 425.92 (451.48 con costes indirectos) = 0.00

**P5HINC400D** m Perforación dirigida D=400PE100/16 mm cualq. terreno
0 m × 545.1 (577.81 con costes indirectos) = 0.00

**P5HINC500D** m Perforación dirigida D=500PE100/16 mm cualq. terreno
0 m × 713.12 (755.91 con costes indirectos) = 0.00

**P5HINC700D** m Perforación dirigida D=710PE100/16 mm cualq. terreno
0 m × 1240.67 (1315.11 con costes indirectos) = 0.00

**P5HINC800D** m Perforación dirigida D=820PE100/16 mm cualq. terreno
0 m × 1408.91 (1493.44 con costes indirectos) = 0.00

**P5HINC1000D** m Perforación dirigida D=1000PE100/16 mm cualq. terreno L<=300m
0 m × 1802.12 (1910.25 con costes indirectos) = 0.00

**P5HINC1000D2** m Perforación dirigida D=1000PE100/16 mm cualq. terreno L>300m
0 m × 3440.42 (3646.85 con costes indirectos) = 0.00

**P6TUBPE125.16** m Tubería de PE100 DN125PN16
0 m × 11.33 (12.01 con costes indirectos) = 0.00

**P6TUBPE700.16** m Tubería de PE100 DN710PN16
0 m × 363.52 (385.33 con costes indirectos) = 0.00

**P5HINCA0.8A** Ud Transporte, montaje y desmontaje equipos p/hinca dirigida a obra
0 Ud × 35843.81 (37994.44 con costes indirectos) = 0.00

**P5HINCA0.8B** Ud Transporte, montaje y desmontaje equipos hinca helic/HA obra
0 Ud × 13441.43 (14247.92 con costes indirectos) = 0.00

**P5HINCA0.8C** Ud Desmontaje/ desplazamiento/ montaje equipos hinca en obra
0 Ud × 3136.33 (3324.51 con costes indirectos) = 0.00

**P5HINCA800D** Ud Anillo estanqueidad arqueta DN 820+juntas impermeabilizac
0 Ud × 616.4 (653.38 con costes indirectos) = 0.00

**P5HINCA350D** Ud Anillo estanqueidad arqueta DN 355+juntas impermeabilizac
0 Ud × 344.99 (365.69 con costes indirectos) = 0.00

**P5HINCA1000D** Ud Anillo estanqueidad arqueta DN 1000+juntas impermeabilizac
0 Ud × 837.85 (888.12 con costes indirectos) = 0.00

**P5HINCA125D** Ud Anillo estanqueidad arqueta DN 125+juntas impermeabilizac
4 Ud × 177.43 (188.08 con costes indirectos) = 752.32

**P5HINCA710D** Ud Anillo estanqueidad arqueta DN 710+juntas impermeabilizac
0 Ud × 561.86 (595.57 con costes indirectos) = 0.00

##### A1.1.5.7 REPOSICIÓN DE SERVICIOS (Cy) (31/01/2000)
Importe: 54411.11

###### A1.1.5.7.1 R.S. PAVIMENTOS (Cy) (29/06/2004)
Importe: 23336.28

**P1MT06A** m³ Demolición muro o losa hormigón armado+tte+canon
0 m³ × 46.51 (49.3 con costes indirectos) = 0.00

**P1MT06B** m³ Demolición muro en masa o mamposteria+tte+canon
0 m³ × 28.51 (30.22 con costes indirectos) = 0.00

**P1MT06D** m³ Demolición pavimento de mezcla bituminosa+tte+canon
128.25 m³ × 14.07 (14.91 con costes indirectos) = 1912.21

| Medición | Uds. | Largo | Ancho | Alto | Parcial |
|---|---|---|---|---|---|
| RS-Cy1 PK 0 a 175 | 1 | 175 | 1.5 | 0.3 | 78.75 |
| RS-Cy2 PK 175 a 257 | 1 | 82 | 1.5 | 0.3 | 36.90 |
| RS-Cy39 PK 647 a 666 | 1 | 19 | 1.5 | 0.3 | 8.55 |
| RS-Cy46 PK 895 a 904 | 1 | 9 | 1.5 | 0.3 | 4.05 |
| Total |  |  |  |  | 128.25 |

**P1MT06C** m² Demolición pavimento hormigón o acerado 40 cm espesor+tte+canon
70 m² × 6.28 (6.66 con costes indirectos) = 466.20

| Medición | Uds. | Largo | Parcial |
|---|---|---|---|
| RS-Cy25 PK 258 a 260 | 1 | 20 | 20.00 |
| RS-Cy38 PK 643 a 647 | 1 | 25 | 25.00 |
| RS-Cy41 PK 666 a 670 | 1 | 25 | 25.00 |
| Total |  |  | 70 |

**P1MT06G** m² Desmontado de pavimento de losa piedra o adoquín+tte+canon
0 m² × 16.31 (17.29 con costes indirectos) = 0.00

**P5PAVFRES** m²cm Fresado pavimentos+trabajos preparatorios
4850.05 m²cm × 0.61 (0.65 con costes indirectos) = 3152.53

| Medición | Uds. | Largo | Alto | Parcial |
|---|---|---|---|---|
| RS-Cy1 PK 0 a 175 | 1 | 437.5 | 5 | 2187.50 |
| RS-Cy2 PK 175 a 257 | 1 | 410 | 5 | 2050.00 |
| RS-Cy39 PK 647 a 666 | 1 | 95 | 5 | 475.00 |
| RS-Cy46 PK 895 a 904 | 1 | 27.51 | 5 | 137.55 |
| Total |  |  |  | 4850.05 |

**P5MBS12.5** m² MB 5cm AC16 surf D BC60/70 + emulsión ECI o ECR 100kg/m2
970.01 m² × 6.07 (6.43 con costes indirectos) = 6237.16

| Medición | Uds. | Largo | Parcial |
|---|---|---|---|
| RS-Cy1 PK 0 a 175 | 1 | 437.5 | 437.50 |
| RS-Cy2 PK 175 a 257 | 1 | 410 | 410.00 |
| RS-Cy39 PK 647 a 666 | 1 | 95 | 95.00 |
| RS-Cy46 PK 895 a 904 | 1 | 27.51 | 27.51 |
| Total |  |  | 970.01 |

**P5MBS12COLOR** m² MB 5cm AC16 COLOR+ECI o ECR 100kg/m2 s/ su ap
0 m² × 12.82 (13.59 con costes indirectos) = 0.00

**P5MBS20.5** m² MB 5cm AC22 bin S BC60/70 + emulsión ECI o ECR 100kg/m2
0 m² × 5.77 (6.12 con costes indirectos) = 0.00

**P5MBG20.5** m² MB 5cm AC32 base G BC60/70 + emulsión ECI o ECR 100kg/m2
427.5 m² × 5.58 (5.91 con costes indirectos) = 2526.53

| Medición | Uds. | Largo | Ancho | Parcial |
|---|---|---|---|---|
| RS-Cy1 PK 0 a 175 | 1 | 175 | 1.5 | 262.50 |
| RS-Cy2 PK 175 a 257 | 1 | 82 | 1.5 | 123.00 |
| RS-Cy39 PK 647 a 666 | 1 | 19 | 1.5 | 28.50 |
| RS-Cy46 PK 895 a 904 | 1 | 9 | 1.5 | 13.50 |
| Total |  |  |  | 427.5 |

**P5MBG20.7** m² MB 7cm AC32 base G BC60/70 + emulsión ECI o ECR 100kg/m2
427.5 m² × 6.16 (6.53 con costes indirectos) = 2791.58

| Medición | Uds. | Largo | Ancho | Parcial |
|---|---|---|---|---|
| RS-Cy1 PK 0 a 175 | 1 | 175 | 1.5 | 262.50 |
| RS-Cy2 PK 175 a 257 | 1 | 82 | 1.5 | 123.00 |
| RS-Cy39 PK 647 a 666 | 1 | 19 | 1.5 | 28.50 |
| RS-Cy46 PK 895 a 904 | 1 | 9 | 1.5 | 13.50 |
| Total |  |  |  | 427.5 |

**P5MBS1S20G20A** m² Rep. MB 5cm AC16+10cm AC22+15 cm AC32G + Marcas vial
0 m² × 38.6 (40.92 con costes indirectos) = 0.00

**P5MBS1S20G20B** m² Reposición firme localizado 5cm S12+10cm S-20+Marcas viales
0 m² × 24.03 (25.47 con costes indirectos) = 0.00

**P1MT08BASEZA2** m² Escarificado camino +30%Zahorra artificial
0 m² × 1.86 (1.97 con costes indirectos) = 0.00

**P1MT08BASEZA1** m³ Zahorra artificial
56.24 m³ × 10.9 (11.55 con costes indirectos) = 649.57

| Medición | Uds. | Largo | Alto | Parcial |
|---|---|---|---|---|
| Acerado ** |  |  |  |  |
| RS-Cy25 PK 258 a 260 | 1 | 20 | 0.3 | 6.00 |
| RS-Cy38 PK 643 a 647 | 1 | 25 | 0.3 | 7.50 |
| RS-Cy41 PK 666 a 670 | 1 | 25 | 0.3 | 7.50 |
| Acceso |  |  |  |  |
| RS-Cy43 PK 736 a 775 | 1 | 35.24 |  | 35.24 |
| Total |  |  |  | 56.24 |

**P5PAVHF36** m² Pav. hormigón HF-4, 20 cm
0 m² × 17.81 (18.88 con costes indirectos) = 0.00

**P5PAVHM20A** m² Pav.hormigón magro 15 cm firmes
0 m² × 13.12 (13.91 con costes indirectos) = 0.00

**P4HG-002B** m³ Hormigón HM-20/B/20/IIa Elementos horizontales y verticales
0 m³ × 55.85 (59.2 con costes indirectos) = 0.00

**P4ETT-002** kg Acero B-500-S
0 kg × 1.32 (1.4 con costes indirectos) = 0.00

**P5BORD1** m Bordillo hormigón 17x30
0 m × 12.5 (13.25 con costes indirectos) = 0.00

**P5BORD2** m Bordillo granito 15x25x120 cm
40 m × 28.87 (30.6 con costes indirectos) = 1224.00

| Medición | Uds. | Largo | Parcial |
|---|---|---|---|
| RS-Cy46 PK 895 a 904 ** | 1 | 10 | 10.00 |
| Acerado |  |  |  |
| RS-Cy25 PK 258 a 260 | 1 | 10 | 10.00 |
| RS-Cy38 PK 643 a 647 | 1 | 10 | 10.00 |
| RS-Cy41 PK 666 a 670 | 1 | 10 | 10.00 |
| Total |  |  | 40 |

**P5BORD3** m Bordillo prefabricado hormigón bicapa 9-10x20
30 m × 9.9 (10.49 con costes indirectos) = 314.70

| Medición | Uds. | Largo | Parcial |
|---|---|---|---|
| Acerado ext** |  |  |  |
| RS-Cy25 PK 258 a 260 | 1 | 10 | 10.00 |
| RS-Cy38 PK 643 a 647 | 1 | 10 | 10.00 |
| RS-Cy41 PK 666 a 670 | 1 | 10 | 10.00 |
| Total |  |  | 30 |

**P5PAV1A** m² Pav. solado acerado baldosa 20x20+10 HM20
0 m² × 23.11 (24.5 con costes indirectos) = 0.00

**P5PAV1B** m² Pav. solado acerado baldosa 33x33x4+10 HM20
70 m² × 23.57 (24.98 con costes indirectos) = 1748.60

| Medición | Uds. | Largo | Parcial |
|---|---|---|---|
| RS-Cy25 PK 258 a 260 | 1 | 20 | 20.00 |
| RS-Cy38 PK 643 a 647 | 1 | 25 | 25.00 |
| RS-Cy41 PK 666 a 670 | 1 | 25 | 25.00 |
| Total |  |  | 70 |

**P5PAV1C** m² Pav. solado acerado baldosa dim. multiple +10 HM20+15 ZA1
0 m² × 25.73 (27.27 con costes indirectos) = 0.00

**P5PAV1D** m² Pav. solado acerado táctil abotonado+10 HM20+15 ZA1
0 m² × 34.57 (36.64 con costes indirectos) = 0.00

**P5PAV2A** m² Pav. adoquinado horm. color+10 cm HM-20+15 cm ZA1
0 m² × 24.81 (26.3 con costes indirectos) = 0.00

**P5PAV2B** m² Pav. adoquinado granitico+10 cm HM-20+15 cm ZA1
0 m² × 55.77 (59.12 con costes indirectos) = 0.00

**P5PAVHM20B** m² Pav.de hormigón HM-20 ruleteado, 15 cm en acerados+15 cm ZA1
0 m² × 19.28 (20.44 con costes indirectos) = 0.00

**P5PAV3C** m² Pav. continuo hormigón impreso e=15 cm pigm+malla
0 m² × 31.98 (33.9 con costes indirectos) = 0.00

**P5PAV3B** m² Pav. continuo impreso e= 10 cm pig,emt+malla
0 m² × 24.47 (25.94 con costes indirectos) = 0.00

**P5PAV3A** m² Pav. continuo hormigón impreso e=7 cm pigm+malla
0 m² × 20.17 (21.38 con costes indirectos) = 0.00

**P5PAV5** m² Pav. solado acerado terrazo grano +15 HM20+20 ZA1
0 m² × 30.02 (31.82 con costes indirectos) = 0.00

**P5PAV6** m² Pav.para uso industrial .inc.:lim., fresado o ch
0 m² × 13.32 (14.12 con costes indirectos) = 0.00

**P5PAV7** m² Pav. solado acerado terrazo reliev. pulido +10 HM20+15 ZA1
0 m² × 27.7 (29.36 con costes indirectos) = 0.00

**P6SÑL-001** ud Desmontaje y reposición de señal con poste nuevo+placa
11 ud × 55.53 (58.86 con costes indirectos) = 647.46

| Medición | Uds. | Parcial |
|---|---|---|
| *** |  |  |
| RS-Cy1 PK 0 a 175 | 3 | 3.00 |
| RS-Cy2 PK 175 a 257 | 2 | 2.00 |
| RS-Cy39 PK 647 a 666 | 4 | 4.00 |
| RS-Cy46 PK 895 a 904 | 2 | 2.00 |
| Total |  | 11 |

**P6SÑL-002A** ud Señal triangular normal L=90 cm. Nivel1
2 ud × 81.91 (86.82 con costes indirectos) = 173.64

| Medición | Uds. | Parcial |
|---|---|---|
| s/ nec Tramo completo | 2 | 2.00 |
| Total |  | 2 |

**P6SÑL-003B** ud Señal cuadrada normal L=60 cm. Nivel1
0 ud × 85.17 (90.28 con costes indirectos) = 0.00

**P6SÑL-010B** ud Señal. mod.nor. 150X34 cm Nivel2
0 ud × 86.26 (91.44 con costes indirectos) = 0.00

**P6SÑL-PINT10** m Marca vial continua y/o discontinua 10 cm
0 m × 0.89 (0.94 con costes indirectos) = 0.00

**P6SÑL-PINT15** m Marca vial continua y/o discontinua 15 cm
570 m × 1.15 (1.22 con costes indirectos) = 695.40

| Medición | Uds. | Largo | Parcial |
|---|---|---|---|
| RS-Cy1 PK 0 a 175 | 2 | 175 | 350.00 |
| RS-Cy2 PK 175 a 257 | 2 | 82 | 164.00 |
| RS-Cy39 PK 647 a 666 | 2 | 19 | 38.00 |
| RS-Cy46 PK 895 a 904 | 2 | 9 | 18.00 |
| Total |  |  | 570 |

**P6SÑL-PINTS** m² Simbolos y cebreados marcas viales
25 m² × 7.15 (7.58 con costes indirectos) = 189.50

| Medición | Uds. | Largo | Ancho | Parcial |
|---|---|---|---|---|
| RS-Cy1 PK 0 a 175 | 1 | 5 | 2.5 | 12.50 |
| RS-Cy2 PK 175 a 257 | 1 | 5 | 2.5 | 12.50 |
| S/N ** |  |  |  |  |
| Total |  |  |  | 25 |

**P6RSBIONDA1** m Levantado y reposición de barrera de seguridad bionda
40 m × 14.32 (15.18 con costes indirectos) = 607.20

| Medición | Uds. | Largo | Parcial |
|---|---|---|---|
| Varios s/ n | 2 | 20 | 40.00 |
| Total |  |  | 40 |

**P5MBDTS1** m² Doble tratamiento superficial+emulsión ECI 100kg/m2
0 m² × 3.37 (3.57 con costes indirectos) = 0.00

###### A1.1.5.7.2 R.S. ABASTECIMIENTO Y RIEGO (Cy) (01/09/2005)
Importe: 2560.54

**P4RSV1A** ud Sostenimiento cruce sin rep. serv.DN=<500
5 ud × 288.08 (305.36 con costes indirectos) = 1526.80

| Medición | Uds. | Parcial |
|---|---|---|
| RS-Cy8 PK 4 a 4 | 1 | 1.00 |
| RS-Cy11 PK 41 a 41 | 1 | 1.00 |
| RS-Cy12 PK 54 a 54 | 1 | 1.00 |
| RS-Cy18 PK 170 a 170 | 1 | 1.00 |
| RS-Cy20 PK 237 a 237 | 1 | 1.00 |
| Total |  | 5 |

**P4RSV1B** ud Sostenimiento cruce sin rep. serv. grandes: LMT y tub.DN>500
0 ud × 694.04 (735.68 con costes indirectos) = 0.00

**P4RSV2** ud Corte programado servicio aguas
0 ud × 390.09 (413.5 con costes indirectos) = 0.00

**P4RSSFIBC1** m Demolición y gest. residuos conduc. fibrocemento DN<1200
0 m × 46.78 (49.59 con costes indirectos) = 0.00

**P4RSS1A** m Dem, desmont y retirada tubería riego de varios diámetros
80 m × 4.18 (4.43 con costes indirectos) = 354.40

| Medición | Uds. | Largo | Parcial |
|---|---|---|---|
| s/nec | 1 | 80 | 80.00 |
| Total |  |  | 80 |

**P4RSS1B** m Dem, desmont y retirada tubería saneam y/o abast DN <=500
0 m × 11.81 (12.52 con costes indirectos) = 0.00

**P1MT03A1** m³ Excavación localizadas roca+agotam+Tte vertedero
0 m³ × 12.01 (12.73 con costes indirectos) = 0.00

**P1MT03B1** m³ Excavación localizadas medio-duro+agotam+Tte vertedero
0 m³ × 3.86 (4.09 con costes indirectos) = 0.00

**P1MT03G1** m³ Excavación de desmontes suelos + Tte a terraplén o vertedero
0 m³ × 4.05 (4.29 con costes indirectos) = 0.00

**P1MT04C** m³ Rellenos localizado con suelos proc. préstamo 150 mm 95%PN
0 m³ × 4.29 (4.55 con costes indirectos) = 0.00

**P1MT03H** m³ Excavación de escollera existente+acopio+post. colocacion
0 m³ × 16.46 (17.45 con costes indirectos) = 0.00

**P1MT03I** m² Entibación zanjas y pozos blindada o monocodal
0 m² × 9.46 (10.03 con costes indirectos) = 0.00

**P1MT04F** m³ Construcción cama de arena en tuberías
0 m³ × 13.33 (14.13 con costes indirectos) = 0.00

**P1MT04A** m³ Rellenos localizado con suelos proc. préstamo selec. 33 mm 95%PN
0 m³ × 5.06 (5.36 con costes indirectos) = 0.00

**P1MT04B** m³ Rellenos localizado con suelos proc. excav 150 mm 95%PN
0 m³ × 2.99 (3.17 con costes indirectos) = 0.00

**P1MT04E** m³ Rellenos localizado con garbancillo 5/15
0 m³ × 9.66 (10.24 con costes indirectos) = 0.00

**P1MT04D** m³ Rellenos localizado con material filtrante 40/80 95%PN
0 m³ × 11.03 (11.69 con costes indirectos) = 0.00

**P5BANDA250** m Banda de señalización Ancho: 250 mm PVC
0 m × 0.27 (0.29 con costes indirectos) = 0.00

**P6TUBPE063.16** m Tubería de PE100 DN63 PN16
0 m × 4.3 (4.56 con costes indirectos) = 0.00

**P6TUBPE090.16** m Tubería de PE100 DN90 PN16
0 m × 6.35 (6.73 con costes indirectos) = 0.00

**P6TUBPE110.16** m Tubería de PE100 DN110 PN16
0 m × 8.93 (9.47 con costes indirectos) = 0.00

**P6TUBPE125.16** m Tubería de PE100 DN125PN16
0 m × 11.33 (12.01 con costes indirectos) = 0.00

**P6TUBPE160.16** m Tubería de PE100 DN160PN16
0 m × 17.67 (18.73 con costes indirectos) = 0.00

**P4RSAPE50.16** m Reposición tub. DN50mm PE-100/16+arq+valv.+excav+rellenos
0 m × 38.11 (40.4 con costes indirectos) = 0.00

**P4RSAPE75.16** m Reposición tub. DN75mm PE-100/16+arq+valv.+excav+rellenos
0 m × 42.53 (45.08 con costes indirectos) = 0.00

**P4RSAPE90.16** m Reposición tub. DN90mm PE-100/16+arq+valv.+excav+rellenos
0 m × 44.5 (47.17 con costes indirectos) = 0.00

**P4RSAPE110.16** m Reposición tub. DN110mm PE-100/16+arq+valv.+excav+rellenos
0 m × 47.78 (50.65 con costes indirectos) = 0.00

**P4RSAPE125.16** m Reposición tub. DN125mm PE-100/16+arq+valv.+excav+rellenos
0 m × 50.18 (53.19 con costes indirectos) = 0.00

**P4RSAPE160.16** m Reposición tub. DN160mm PE-100/16+arq+valv.+excav+rellenos
0 m × 56.52 (59.91 con costes indirectos) = 0.00

**P4RSAFD200** m Reposición tub. DN200mm FD +arq+valv.+excav+rellenos
0 m × 72.97 (77.35 con costes indirectos) = 0.00

**P4RSAFD250** m Reposición tub. DN250mm FD +arq+valv.+excav+rellenos
0 m × 84.57 (89.64 con costes indirectos) = 0.00

**P4RSAFD300** m Reposición tub. DN300mm FD +arq+valv.+excav+rellenos
0 m × 97.14 (102.97 con costes indirectos) = 0.00

**P4RSAFD400** m Reposición tub. DN400mm FD +arq+valv.+excav+rellenos
0 m × 156.81 (166.22 con costes indirectos) = 0.00

**P4RSAFD500** m Reposición tub. DN500mm FD +arq+valv.+excav+rellenos
0 m × 208.91 (221.44 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P6VC.060.16** ud Válvula compuerta ø 50/60 mm, 16 atm, instalada
0 ud × 64.2 (68.05 con costes indirectos) = 0.00

**P6VC.080.16** ud Válvula compuerta ø 80 mm, 16 atm, instalada
0 ud × 72.57 (76.92 con costes indirectos) = 0.00

**P6VC.100.16** ud Válvula compuerta ø 100 mm, 16 atm, instalada
0 ud × 155.78 (165.13 con costes indirectos) = 0.00

**P6VC.125.16** ud Válvula compuerta ø 125 mm, 16 atm, instalada
0 ud × 228.1 (241.79 con costes indirectos) = 0.00

**P6VM.250.16** ud Válvula mariposa ø 250 mm, 16 atm, instalada. Manual
0 ud × 785.12 (832.23 con costes indirectos) = 0.00

**P6VM.300.16** ud Válvula mariposa ø 300 mm, 16 atm, instalada. Manual
0 ud × 1231.15 (1305.02 con costes indirectos) = 0.00

**P6CD.080.16** ud Carrete desmontaje DN80 PN16
0 ud × 49.23 (52.18 con costes indirectos) = 0.00

**P6CD.100.16** ud Carrete desmontaje DN100 PN16
0 ud × 69.69 (73.87 con costes indirectos) = 0.00

**P6CD.125.16** ud Carrete desmontaje DN125 PN16
0 ud × 112.19 (118.92 con costes indirectos) = 0.00

**P6CD.150.16** ud Carrete desmontaje DN150PN16
0 ud × 146.18 (154.95 con costes indirectos) = 0.00

**P6CD.200.16** ud Carrete desmontaje DN200 PN16
0 ud × 176.13 (186.7 con costes indirectos) = 0.00

**P6CD.250.16** ud Carrete desmontaje DN250 PN16
0 ud × 195.53 (207.26 con costes indirectos) = 0.00

**P6CD.300.16** ud Carrete desmontaje DN 300 PN16
0 ud × 269.38 (285.54 con costes indirectos) = 0.00

**P6PM125INX** ud Carrete pasamuros 125 mm AISI 316 brida-brida
0 ud × 137.89 (146.16 con costes indirectos) = 0.00

**P6PM150INX** ud Carrete pasamuros 150mm AIS I316 brida-brida
0 ud × 165.91 (175.86 con costes indirectos) = 0.00

**P6PM200INX** ud Carrete pasamuros 200mm AISI 316 brida-brida
0 ud × 197.43 (209.28 con costes indirectos) = 0.00

**P6PM250INX** ud Carrete pasamuros 250mm AISI 316 brida-brida
0 ud × 204.84 (217.13 con costes indirectos) = 0.00

**P6PM300INX** ud Carrete pasamuros 300mm AISI316 brida-brida
0 ud × 238.71 (253.03 con costes indirectos) = 0.00

**P6PM400INX** ud Carrete pasamuros 400mm AISI316 brida-brida
0 ud × 289.09 (306.44 con costes indirectos) = 0.00

**P6PM500INX** ud Carrete pasamuros 500mm AISI316 brida-brida
0 ud × 396.46 (420.25 con costes indirectos) = 0.00

**P6VENT.050.16** ud Ventosa trifuncional DN50 mm PN16
0 ud × 199.38 (211.34 con costes indirectos) = 0.00

**P6VENT.080.16** ud Ventosa trifuncional DN80 mm PN16
0 ud × 361.87 (383.58 con costes indirectos) = 0.00

**P6VENT.100.16** ud Ventosa trifuncional DN100 mm PN16
0 ud × 585.48 (620.61 con costes indirectos) = 0.00

**TUB.FD.150A** m Tubería de FD DN150 C40+pp piezas+J. Flex
0 m × 24.04 (25.48 con costes indirectos) = 0.00

**TUB.FD.250A** m Tubería de FD DN250 C40+pp piezas+J. Flex
0 m × 58.55 (62.06 con costes indirectos) = 0.00

**TUB.FD.250B** m Tubería de FD DN250 C40+pp piezas+J. Flex+Rev poliuret
0 m × 73.23 (77.62 con costes indirectos) = 0.00

**TUB.FD.250C** m Tubería de FD DN250 C40+pp piezas+acerrojada
0 m × 65.32 (69.24 con costes indirectos) = 0.00

**TUB.FD.300A** m Tubería de FD DN300 C40+pp piezas+J. Flex
0 m × 62.08 (65.8 con costes indirectos) = 0.00

**TUB.FD.300B** m Tubería de FD DN300 C40+pp piezas+J. Flex+Rev poliuret
0 m × 78.11 (82.8 con costes indirectos) = 0.00

**TUB.FD.300C** m Tubería de FD DN300 C40+pp piezas+acerrojada
0 m × 69.47 (73.64 con costes indirectos) = 0.00

**TUB.FD.350A** m Tubería de FD DN350 C30+pp piezas+J. Flex
0 m × 78.67 (83.39 con costes indirectos) = 0.00

**TUB.FD.350B** m Tubería de FD DN350 C30+pp piezas+J. Flex+Rev poliuret
0 m × 99.36 (105.32 con costes indirectos) = 0.00

**TUB.FD.350C** m Tubería de FD DN350 C30+pp piezas+acerrojada
0 m × 88.22 (93.51 con costes indirectos) = 0.00

**TUB.FD.400A** m Tubería de FD DN400 C30+pp piezas+J. Flex
0 m × 93.62 (99.24 con costes indirectos) = 0.00

**TUB.FD.400B** m Tubería de FD DN400 C30+pp piezas+J. Flex+Rev poliuret
0 m × 120.11 (127.32 con costes indirectos) = 0.00

**TUB.FD.400C** m Tubería de FD DN400 C30+pp piezas+acerrojada
0 m × 105.86 (112.21 con costes indirectos) = 0.00

**TUB.FD.500A** m Tubería de FD DN500 C30+pp piezas+J. Flex
0 m × 133.68 (141.7 con costes indirectos) = 0.00

**TUB.FD.500B** m Tubería de FD DN500 C30+pp piezas+J. Flex+Rev poliuret
0 m × 173.3 (183.7 con costes indirectos) = 0.00

**TUB.FD.500C** m Tubería de FD DN500 C30+pp piezas+acerrojada
0 m × 151.97 (161.09 con costes indirectos) = 0.00

**TUB.FD.600A** m Tubería de FD DN600 C30+pp piezas+J. Flex
0 m × 171.93 (182.25 con costes indirectos) = 0.00

**TUB.FD.600B** m Tubería de FD DN600 C30+pp piezas+J. Flex+Rev poliuret
0 m × 225.24 (238.75 con costes indirectos) = 0.00

**TUB.FD.600C** m Tubería de FD DN600 C30+pp piezas+acerrojada
0 m × 196.54 (208.33 con costes indirectos) = 0.00

**P6TUBPE016.3** m Tubería de PE32 DN16PN3 riego +goteros (24/10/2011)
240 m × 0.89 (0.94 con costes indirectos) = 225.60
Tubería riego de polietileno de baja densidad PE32,s/ normas UNE 12201, de 16 mm de diámetro y 3 atm de presión nominal de trabajo y unión por manguito; incluyendo transporte, distribución de materiales a pie de obra, montaje, colocación y pruebas de funcionamiento, así como piezas especiales, codos, T´s y derivaciones, p.p. de goteros y elmentos asociados de riego. Unidad totalmente terminada.

| Código | Ud | Descripción | Rendimiento | Precio | Importe |
|---|---|---|---|---|---|
| MAO-001 | h | Cuadrilla "A" | 0.002 | 42 | 0.08 |
| MATRSR03 | Ud | Gotero autocompensante de 2-4 litros/hora, presión de funcionami (material; 15/12/2011) | 0.2 | 0.13 | 0.03 |
| MATRSR04 | Ud | Pincho-soporte para sujeción de tubo de goteo (material; 24/10/2011) | 0.2 | 0.22 | 0.04 |
| MATTUBPE02506 | m | Tubería de PE32 DN25 PN6 ( a pie de obra) (material; 18/11/2011) | 1 | 0.66 | 0.66 |
| %P.P.PIEZ1 | % | P.P. piezas especiales | 10 % | 0.81 | 0.08 |
|  |  | Total |  |  | 0.89 |

| Medición | Uds. | Largo | Parcial |
|---|---|---|---|
| Red riego zonas verdes | 1 | 240 | 240.00 |
| Total |  |  | 240 |

**P6TUBPE025.6** m Tubería de PE32 DN25 PN6 (18/11/2011)
10 m × 2.57 (2.72 con costes indirectos) = 27.20
Tubería de polietileno de baja densidad PE32,s/ normas UNE 12201, de 25 mm de diámetro y 6 atm de presión nominal de trabajo y unión por manguito; incluyendo transporte, distribución de materiales a pie de obra, montaje, colocación y pruebas de funcionamiento, así como piezas especiales, codos, T´s y derivaciones. Unidad totalmente terminada.

| Código | Ud | Descripción | Rendimiento | Precio | Importe |
|---|---|---|---|---|---|
| MAO-001 | h | Cuadrilla "A" | 0.04 | 42 | 1.68 |
| MATTUBPE02506 | m | Tubería de PE32 DN25 PN6 ( a pie de obra) | 1 | 0.66 | 0.66 |
| %P.P.PIEZ1 | % | P.P. piezas especiales | 10 % | 2.34 | 0.23 |
|  |  | Total |  |  | 2.57 |

| Medición | Uds. | Largo | Parcial |
|---|---|---|---|
| Varios | 2 | 5 | 10.00 |
| Total |  |  | 10 |

**P5ELETT10** ud Arq. polipropileno con tapa registrable (17/09/2015)
4 ud × 65.99 (69.95 con costes indirectos) = 279.80
Arqueta de polipropileno con tapa registrable de indicación de tomas de tierra, de dimensiones aproximadas 300x300 mm con tapa de registro

| Código | Ud | Descripción | Rendimiento | Precio | Importe |
|---|---|---|---|---|---|
| MATELETT10 | ud | Arqueta de polipropileno de 300x300 mm con tapa de registro (material; 11/12/2018) | 1 | 59.99 | 59.99 |
| %10-MONTAJE | % | Montaje y pruebas-10% | 10 % | 59.99 | 6.00 |
|  |  | Total |  |  | 65.99 |

| Medición | Uds. | Parcial |
|---|---|---|
| Varios s/ n | 4 | 4.00 |
| Total |  | 4 |

**P4RSR02** ud Anillo gotero (27/10/2011)
20 ud × 2.3 (2.44 con costes indirectos) = 48.80
Suministro e instalación de anillo de goteo con accesorios de montaje y dos pinchos soporte.

| Código | Ud | Descripción | Rendimiento | Precio | Importe |
|---|---|---|---|---|---|
| MAO-001 | h | Cuadrilla "A" | 0.001 | 42 | 0.04 |
| MATRSR02 | Ud | Anillo de goteo con accesorios de montaje y dos pinchos soporte (material; 27/10/2011) | 1 | 2.26 | 2.26 |
|  |  | Total |  |  | 2.3 |

| Medición | Uds. | Largo | Parcial |
|---|---|---|---|
| VArios s/n | 1 | 20 | 20.00 |
| Total |  |  | 20 |

**P6PROGRI** Ud Programador de riego (18/11/2011)
0 Ud × 90.89 (96.34 con costes indirectos) = 0.00
Programador para riego que incluye:caja de protección y soporte PVC, Memoria permanente;10 programas independientes.;10 aperturas al día por programa.;Tiempo de riego desde 1 min a 24 h. Válvula maestra arranque de bomba. Programa C cíclico con posibilidad de riego en minutos y segundos. ;Water budget 10-200%. Conexión para sensores. Transformador incluido. 1 pila alcalina 6RL 9V . Máxima salida de corriente por estación 24 VCA-25 amp, conexionado para programación de elementos, unidad totalmente instalada y operativa.

| Código | Ud | Descripción | Rendimiento | Precio | Importe |
|---|---|---|---|---|---|
| MAO-001 | h | Cuadrilla "A" | 0.25 | 42 | 10.50 |
| MATPROGRIEG | Ud | Programador automático de riego (material; 13/12/2011) | 1 | 68.54 | 68.54 |
| %P.P. PMAT | % | Pequeño material | 15 % | 79.04 | 11.86 |
|  |  | Total |  |  | 90.89 |

**P6CONEXRIEG** Ud Conexión red de riego (18/11/2011)
1 Ud × 92.4 (97.94 con costes indirectos) = 97.94
Conexión red de riego con tubería, valvulería y elementos asociados.

| Código | Ud | Descripción | Rendimiento | Precio | Importe |
|---|---|---|---|---|---|
| MAO-001 | h | Cuadrilla "A" | 2 | 42 | 84.00 |
| %P.P.PIEZ1 | % | P.P. piezas especiales | 10 % | 84.00 | 8.40 |
|  |  | Total |  |  | 92.4 |

###### A1.1.5.7.3 R.S. SANEAMIENTO Y PLUVIALES (Cy) (27/06/2000)
Importe: 6180.9

**P1MT01A** m² Desbroce y limpieza con med mec.(baja densidad arbórea)
0 m² × 0.19 (0.2 con costes indirectos) = 0.00

**P1MT02A** m² Excavación de tierra vegetal de 35 cm
0 m² × 0.26 (0.28 con costes indirectos) = 0.00

**P1MT02B** m² Extendido de tierra vegetal procedente excav/acopio 35 cm
0 m² × 0.27 (0.29 con costes indirectos) = 0.00

**P3CUN-003** m Cuneta guarda revestida de hormigón
384 m × 10.94 (11.6 con costes indirectos) = 4454.40

| Medición | Uds. | Largo | Parcial |
|---|---|---|---|
| RS-Cy37 PK 247 a 631 | 1 | 384 | 384.00 |
| Nota: se ejecuta cuneta de hormigón s/ Ayto |  |  |  |
| Total |  |  | 384 |

**P3CUN-004** m Cuneta guarda o pie de talud sin revestir
0 m × 3.47 (3.68 con costes indirectos) = 0.00

**P4RSV1A** ud Sostenimiento cruce sin rep. serv.DN=<500
0 ud × 288.08 (305.36 con costes indirectos) = 0.00

**P4RSV1B** ud Sostenimiento cruce sin rep. serv. grandes: LMT y tub.DN>500
0 ud × 694.04 (735.68 con costes indirectos) = 0.00

**P4RSV2** ud Corte programado servicio aguas
0 ud × 390.09 (413.5 con costes indirectos) = 0.00

**P4RSSFIBC1** m Demolición y gest. residuos conduc. fibrocemento DN<1200
0 m × 46.78 (49.59 con costes indirectos) = 0.00

**P4RSS1A** m Dem, desmont y retirada tubería riego de varios diámetros
0 m × 4.18 (4.43 con costes indirectos) = 0.00

**P4RSP2** ud Demolición y retirada arqueta pluviales y sumideros
0 ud × 31.96 (33.88 con costes indirectos) = 0.00

**P1MT06D** m³ Demolición pavimento de mezcla bituminosa+tte+canon
0 m³ × 14.07 (14.91 con costes indirectos) = 0.00

**P1MT06C** m² Demolición pavimento hormigón o acerado 40 cm espesor+tte+canon
0 m² × 6.28 (6.66 con costes indirectos) = 0.00

**P1MT06B** m³ Demolición muro en masa o mamposteria+tte+canon
0 m³ × 28.51 (30.22 con costes indirectos) = 0.00

**P1MT06A** m³ Demolición muro o losa hormigón armado+tte+canon
0 m³ × 46.51 (49.3 con costes indirectos) = 0.00

**P1MT03A1** m³ Excavación localizadas roca+agotam+Tte vertedero
0 m³ × 12.01 (12.73 con costes indirectos) = 0.00

**P1MT03G1** m³ Excavación de desmontes suelos + Tte a terraplén o vertedero
0 m³ × 4.05 (4.29 con costes indirectos) = 0.00

**P1MT03B1** m³ Excavación localizadas medio-duro+agotam+Tte vertedero
0 m³ × 3.86 (4.09 con costes indirectos) = 0.00

**P1MT04F** m³ Construcción cama de arena en tuberías
0 m³ × 13.33 (14.13 con costes indirectos) = 0.00

**P1MT04A** m³ Rellenos localizado con suelos proc. préstamo selec. 33 mm 95%PN
0 m³ × 5.06 (5.36 con costes indirectos) = 0.00

**P1MT04B** m³ Rellenos localizado con suelos proc. excav 150 mm 95%PN
0 m³ × 2.99 (3.17 con costes indirectos) = 0.00

**P5ARQP-1D** m³ Losa cierre pozo pref DN 1000
0 m³ × 41.39 (43.87 con costes indirectos) = 0.00

**P1MT06F** m³ Corte junta de diamante apertura de hueco
0 m³ × 83.93 (88.97 con costes indirectos) = 0.00

**P4TUB315PVC** m Tubería PVC D=315 mm SN-8
0 m × 26.55 (28.14 con costes indirectos) = 0.00

**P4TUB500PVC** m Tubería PVC D=500 mm SN-8
0 m × 39.88 (42.27 con costes indirectos) = 0.00

**P4RSTUB0.3PVC** m Reposición de tubería PVC-315, incl excav+rellenos
12 m × 44.61 (47.29 con costes indirectos) = 567.48

| Medición | Uds. | Largo | Ancho | Parcial |
|---|---|---|---|---|
| RS-Cy3 PK 0 a 257 | 1 | 6 | 2 | 12.00 |
| Total |  |  |  | 12 |

**P4RSTUB0.5PVC** m Reposición de tubería PVC-500, incl excav+rellenos
0 m × 67.72 (71.78 con costes indirectos) = 0.00

**P4RSTUB0.6PVC** m Reposición de tubería PVC-630, incl excav+rellenos
0 m × 77.4 (82.04 con costes indirectos) = 0.00

**P5ARQLD1A** ud Arq. ladrillo 1pie DN1.2m+enfosc+tapa FD H<=2.5m
0 ud × 565.87 (599.82 con costes indirectos) = 0.00

**P5ARQPREF1** ud Arqueta prefabricada 1.0x1.0x2,5+ tapa FD+pates+rellenos
0 ud × 429.86 (455.65 con costes indirectos) = 0.00

**P5ARQPREF2** ud Arqueta prefabricada 1.0x1.0x4.0+ tapa FD+pates+rellenos
0 ud × 918.68 (973.8 con costes indirectos) = 0.00

**P4PATE01** ud Pate polipropileno
0 ud × 4.57 (4.84 con costes indirectos) = 0.00

**P3EDIF101B** m Banda de señalización Ancho: 250 mm PVC
0 m × 26.99 (28.61 con costes indirectos) = 0.00

**P4RSS3** ud Acometida domiciliaria
0 ud × 360.54 (382.17 con costes indirectos) = 0.00

**P4TAPA60C250** ud Tapa registro fundición, circular Ø 60 cm clase C-250
0 ud × 91.96 (97.48 con costes indirectos) = 0.00

**P4TAPA60D400P** ud Tapa registro PRFV, circular Ø 60 cm o cuadrada clase D-400
0 ud × 84.09 (89.14 con costes indirectos) = 0.00

**P4TAPA60C250A** ud Tapa registro fundición, circular Ø 60 cm clase C-250 acerrojada
0 ud × 133.8 (141.83 con costes indirectos) = 0.00

**P4TAPA60D400A** ud Tapa registro fundición, circular Ø 60 cm clase D-400 acerrojada
0 ud × 148.13 (157.02 con costes indirectos) = 0.00

**P5ARQCONEX** ud Conexión sanemiento y/o pluviales a arqueta/ estruct. exist.+byp
0 ud × 435.57 (461.7 con costes indirectos) = 0.00

**P4RSS5A** ud Cegado arqueta o tuberías mediante tape y hormigonado
0 ud × 112.27 (119.01 con costes indirectos) = 0.00

**P4RSS5B** ud Cegado de tuberías con brida ciega cualq. diam.
0 ud × 220.14 (233.35 con costes indirectos) = 0.00

**P3SUM1** ud Sumidero sifónico 30x50
0 ud × 173.43 (183.84 con costes indirectos) = 0.00

**P3SUM2** ud Sumidero sifónico 40x60
6 ud × 182.24 (193.17 con costes indirectos) = 1159.02

| Medición | Uds. | Largo | Parcial |
|---|---|---|---|
| RS-Cy3 PK 0 a 257 | 1 | 6 | 6.00 |
| Total |  |  | 6 |

**P3SUM3** m Sumidero lineal 30 cm de anchura+p.p. canal de recogida
0 m × 55.96 (59.32 con costes indirectos) = 0.00

**P5ARQP-1C** m Desarrollo pozo de registro estanco DN1000 pref. horm.
0 m × 50.97 (54.03 con costes indirectos) = 0.00

**P3EDIF.002** m² Enfoscado maestreado y fratasado
0 m² × 14.2 (15.05 con costes indirectos) = 0.00

**P1MT10B1** día Bypass y bombeo gran caudal 90 m3/h
0 día × 73.85 (78.28 con costes indirectos) = 0.00

| Medición | Largo | Alto | Parcial |
|---|---|---|---|
| Interferencias con colector general |  |  |  |
| Rto: 5m / día incl operaciones excav+demolic+coloc tub. |  |  |  |
| PK 0+110 | 0.2 | 10 |  |
| PK0+450 | 0.2 | 5 |  |
| 0+600 | 0.2 | 10 |  |
| 0+870 | 0.2 | 5 |  |
| Rto tramos largos incl p.p. arquetas+grandes excav. =6- 4m/día |  |  |  |
| 1+000 a 1+700 incl.(tramo hinca)+arquetas | 0.18 | 700 |  |
| Total |  |  | 0 |

**P1MT10B2** día Bypass y bombeo gran caudal 180 m3/h
0 día × 105.2 (111.51 con costes indirectos) = 0.00

| Medición | Largo | Alto | Parcial |
|---|---|---|---|
| Rto tramos largos incl p.p. arquetas+grandes excav. =6- 4m/día |  |  |  |
| 1+745 a 1+910 incl arquetas+ hinca | 0.25 | 165 |  |
| Total |  |  | 0 |

**P1MT10B3** día Bypass y bombeo gran caudal 320 m3/h
0 día × 175.81 (186.36 con costes indirectos) = 0.00

**P1MT10B4** día Bypass y bombeo gran caudal 720 m3/h
0 día × 301.8 (319.91 con costes indirectos) = 0.00

**P1MT10B5** día Bypass y bombeo gran caudal 1080m3/h
0 día × 397.83 (421.7 con costes indirectos) = 0.00

**P1MT10B6** día Bypass y bombeo aguas residuales y pluviales 1800 m3/h
0 día × 597.29 (633.13 con costes indirectos) = 0.00

**P4HG-001A** m³ Hormigón HM-12.5/p/20/IIa
0 m³ × 40.72 (43.16 con costes indirectos) = 0.00

**P4HG-002B** m³ Hormigón HM-20/B/20/IIa Elementos horizontales y verticales
0 m³ × 55.85 (59.2 con costes indirectos) = 0.00

**P1MT08BASEZA1** m³ Zahorra artificial
0 m³ × 10.9 (11.55 con costes indirectos) = 0.00

**P3SCDN300** m Salvacuneta dn=300 HA icl. arqueta + zanja+relleno HM-20
0 m × 40.81 (43.26 con costes indirectos) = 0.00

**P3SCDN500** m Salvacuneta dn=500 HA icl. arqueta + zanja+relleno HM-20
0 m × 55.09 (58.4 con costes indirectos) = 0.00

###### A1.1.5.7.4 R.S. CRUCES ARROYOS (Cy) (01/01/2004)
Importe: 669.24

**P1MT01B** m² Desbroce y limpieza con med mec.(alta densidad arbórea)
0 m² × 3.88 (4.11 con costes indirectos) = 0.00

**P1MT01A** m² Desbroce y limpieza con med mec.(baja densidad arbórea)
0 m² × 0.19 (0.2 con costes indirectos) = 0.00

**P1MT02A** m² Excavación de tierra vegetal de 35 cm
0 m² × 0.26 (0.28 con costes indirectos) = 0.00

**P1MT02B** m² Extendido de tierra vegetal procedente excav/acopio 35 cm
0 m² × 0.27 (0.29 con costes indirectos) = 0.00

**P1MT03A1** m³ Excavación localizadas roca+agotam+Tte vertedero
0 m³ × 12.01 (12.73 con costes indirectos) = 0.00

**P1MT03B1** m³ Excavación localizadas medio-duro+agotam+Tte vertedero
117 m³ × 3.86 (4.09 con costes indirectos) = 478.53

| Medición | Uds. | Largo | Ancho | Alto | Parcial |
|---|---|---|---|---|---|
| RS-PR1 PK 44 a 63 | 1 | 19 | 2 | 1.5 | 57.00 |
| RS-PR36 PK 2300 a 2330 | 1 | 20 | 2 | 1.5 | 60.00 |
| Total |  |  |  |  | 117 |

**P1MT08ESC150** m³ Escollera 150 Kg careada
0 m³ × 14.57 (15.44 con costes indirectos) = 0.00

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
0 m² × 1.69 (1.79 con costes indirectos) = 0.00

**P1MT08ESC100** m³ Escollera 100 Kg careada
0 m³ × 13.56 (14.37 con costes indirectos) = 0.00

**P1MT05C** m³ Formación de terraplén procedente de excavación 95% PN
117 m³ × 1.54 (1.63 con costes indirectos) = 190.71

| Medición | Uds. | Largo | Ancho | Alto | Parcial |
|---|---|---|---|---|---|
| RS-PR1 PK 44 a 63 | 1 | 19 | 2 | 1.5 | 57.00 |
| RS-PR36 PK 2300 a 2330 | 1 | 20 | 2 | 1.5 | 60.00 |
| Total |  |  |  |  | 117 |

###### A1.1.5.7.5 R.S. CERRAMIENTOS (Cy) (20/07/2005)
Importe: 266

**P1MT06K** m² Demolición muro bloque o ladrillo
0 m² × 4.89 (5.18 con costes indirectos) = 0.00

**P1MT06B** m³ Demolición muro en masa o mamposteria+tte+canon
0 m³ × 28.51 (30.22 con costes indirectos) = 0.00

**P5CERRAM0D** m Reposición de cerramiento muro mampuesto
0 m × 53.04 (56.22 con costes indirectos) = 0.00

**P5MAMP1** m³ Mampostería ordinaria piedra caliza/pizarra/granito en muros
0 m³ × 65.41 (69.33 con costes indirectos) = 0.00

**P5CERRAM0A** m Desmontaje de cerramiento metálico, vallado y barandillas.
0 m × 3.86 (4.09 con costes indirectos) = 0.00

**P5CERRAM1** m Cerramiento tipo-1 malla electrosold+ murete 0.80x0.35+ciment.
0 m × 88.71 (94.03 con costes indirectos) = 0.00

**P5CERRAM2** m Cerramiento tipo-2 Valla de D/T metálica
0 m × 23.88 (25.31 con costes indirectos) = 0.00

**P5CERRAM4** m Cerramiento tipo-4 ganadero
40 m × 6.27 (6.65 con costes indirectos) = 266.00

| Medición | Uds. | Largo | Parcial |
|---|---|---|---|
| Varios interior Madrevieja | 2 | 20 | 40.00 |
| Total |  |  | 40 |

**P5CERRAM2B** m Cerramiento reja tubo metálica+ murete hormigón HA25+ciment. 2m
0 m × 95.47 (101.2 con costes indirectos) = 0.00

**P3EDIF012B** m² Fab. Bloq. split 40x20x20 dos caras color
0 m² × 33.28 (35.28 con costes indirectos) = 0.00

**P4HG-002B** m³ Hormigón HM-20/B/20/IIa Elementos horizontales y verticales
0 m³ × 55.85 (59.2 con costes indirectos) = 0.00

**P4ETT-002** kg Acero B-500-S
0 kg × 1.32 (1.4 con costes indirectos) = 0.00

**P5PUERTA1A** ud Puerta metálica 1 hoja 2.1x0.9+pint
0 ud × 139.21 (147.56 con costes indirectos) = 0.00

**P5PUERTA1B** ud Puerta metálica 2 hoja x2,0x3.0m acero galvanizado+pint
0 ud × 589.55 (624.92 con costes indirectos) = 0.00

###### A1.1.5.7.6 R.S. ELECTRICIDAD (Cy) (20/07/2000)
Importe: 10745.75

**P1MT09** m² Tablestacado recuperable o perdido cualquier profundidad
0 m² × 79.23 (83.98 con costes indirectos) = 0.00

**P4RSV1D** m Demolición y retirada de conductos y cableados inst. subterranea
0 m × 4.56 (4.83 con costes indirectos) = 0.00

**P4RSV1A** ud Sostenimiento cruce sin rep. serv.DN=<500
11 ud × 288.08 (305.36 con costes indirectos) = 3358.96

| Medición | Uds. | Parcial |
|---|---|---|
| RS-Cy9 PK 8 a 8 | 1 | 1.00 |
| RS-Cy10 PK 9 a 9 | 1 | 1.00 |
| RS-Cy13 PK 60 a 60 | 1 | 1.00 |
| RS-Cy14 PK 77 a 77 | 1 | 1.00 |
| RS-Cy15 PK 88 a 88 | 1 | 1.00 |
| RS-Cy16 PK 152 a 152 | 1 | 1.00 |
| RS-Cy17 PK 168 a 168 | 1 | 1.00 |
| RS-Cy19 PK 172 a 172 | 1 | 1.00 |
| RS-Cy21 PK 240 a 240 | 1 | 1.00 |
| RS-Cy22 PK 248 a 248 | 1 | 1.00 |
| RS-Cy24 PK 257 a 257 | 1 | 1.00 |
| Total |  | 11 |

**P4RSV1B** ud Sostenimiento cruce sin rep. serv. grandes: LMT y tub.DN>500
10 ud × 694.04 (735.68 con costes indirectos) = 7356.80

| Medición | Uds. | Parcial |
|---|---|---|
| RS-Cy26 PK 311 a 311 | 1 | 1.00 |
| RS-Cy27 PK 312 a 312 | 1 | 1.00 |
| RS-Cy28 PK 313 a 313 | 1 | 1.00 |
| RS-Cy29 PK 315 a 315 | 1 | 1.00 |
| RS-Cy31 PK 571 a 571 | 1 | 1.00 |
| RS-Cy32 PK 573 a 573 | 1 | 1.00 |
| RS-Cy33 PK 574 a 574 | 1 | 1.00 |
| RS-Cy34 PK 612 a 612 | 1 | 1.00 |
| RS-Cy40 PK 653 a 653 | 1 | 1.00 |
| RS-Cy44 PK 795 a 795 | 1 | 1.00 |
| NOTA** |  |  |
| Total |  | 10 |

**P5ELE110X4H2** m Rep.completa de LMT +p.p. arquetas y canalizac. hormigonada
0 m × 169.61 (179.79 con costes indirectos) = 0.00

**P4RSE01** m Reposición línea aérea BT poste H>=9m
1 m × 28.29 (29.99 con costes indirectos) = 29.99

| Medición | Uds. | Parcial |
|---|---|---|
| Varios protección | 1 | 1.00 |
| Total |  | 1 |

**P5ELE110X4** m Can. cama arena PVC 110x4 (calzadas) 0.4x1.0m
0 m × 19.24 (20.39 con costes indirectos) = 0.00

**P5ELE110X2** m Can. cama arena PVC 110 mm x 2 (calzadas) 0.4x1.0m
0 m × 15.42 (16.35 con costes indirectos) = 0.00

**P5ELE110X4H** m Can. horm. PVC 110 mm x4 (calzadas) 0.4x1.0m
0 m × 42.87 (45.44 con costes indirectos) = 0.00

**P5ELE110X2H** m Can. horm. PVC 110 mm x2 (calzadas) 0.4x1.0m
0 m × 39.05 (41.39 con costes indirectos) = 0.00

**P5ELE160X4** m Can. cama arena PVC 160 mm x4 (calzada) 0.4X1.0m
0 m × 24.91 (26.4 con costes indirectos) = 0.00

**P5ELE160X4H** m Can. horm. PVC 160 mm x4 (calzadas) 0.4x1.0m
0 m × 53.09 (56.28 con costes indirectos) = 0.00

**P5ELE200X2H1** m Can. horm. PE 200 mm x2 (aceras) 0.65x1.0m
0 m × 49.02 (51.96 con costes indirectos) = 0.00

**P5ELE200X2H2** m Can. horm. PE 200 mm x2 (calzadas) 0.65x1.3m
0 m × 50.65 (53.69 con costes indirectos) = 0.00

**P5ELE200X2HT** m Can. horm. PE 200x2+3x65mm (calzadas) 0.65x1.3m
0 m × 59.87 (63.46 con costes indirectos) = 0.00

**P5ARQPREF1.0E** Ud Arqueta BT prefabricada inst. elect. 100x100x100 con tapa FD
0 Ud × 206.99 (219.41 con costes indirectos) = 0.00

**P5ARQPREF2.0E** Ud Arqueta MT prefabricada inst. elect. 110x110x160 con tapa FD
0 Ud × 270.54 (286.77 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ELEM1X150A** m Manguera electrica 1 x 150 Al mm2
0 m × 14.69 (15.57 con costes indirectos) = 0.00

**P5ELEM1X95A** m Manguera electrica 1 x 95 Al mm2
0 m × 10.84 (11.49 con costes indirectos) = 0.00

**P5ELEM1X150** m Manguera electrica 1 x 150 mm2 Cu
0 m × 24.42 (25.89 con costes indirectos) = 0.00

**P5ELEM1X95** m Manguera electrica 1 x 95 mm2 Cu
0 m × 14.96 (15.86 con costes indirectos) = 0.00

**P5ELEM1X95TT** m Manguera electrica 1 x 95 TT mm2
0 m × 14.96 (15.86 con costes indirectos) = 0.00

**P5ELEM4X50TT** m Manguera electrica 4 x 50 + TT mm2 Cu
0 m × 32.68 (34.64 con costes indirectos) = 0.00

**P5ELEM4X25TT** m Manguera electrica 4 x 25 + TT mm2 Cu
0 m × 13.41 (14.21 con costes indirectos) = 0.00

**P5ELEM1X16TT** m Manguera electrica 1 x 16 mm2 Cu
0 m × 5.56 (5.89 con costes indirectos) = 0.00

**P5ELEM4X10TT** m Manguera electrica 4 x 10 + TT10 mm2 Cu
0 m × 7.94 (8.42 con costes indirectos) = 0.00

**P5ELEM4X2.5TT** m Manguera electrica 4 x 2.5 + TT2.5 mm2 Cu
0 m × 4.89 (5.18 con costes indirectos) = 0.00

**P5ELEM2X2.5TT** m Manguera electrica 2 x 2.5 + TT 2.5mm2
0 m × 4.23 (4.48 con costes indirectos) = 0.00

**P5ELEM12X2.5T** m Manguera electrica 12 x 2.5 + TT2.5 mm2
0 m × 5.16 (5.47 con costes indirectos) = 0.00

**P5ELEM18X2.5T** m Manguera electrica 18 x 2.5 + TT 2.5mm2
0 m × 6.3 (6.68 con costes indirectos) = 0.00

**P5ELEM2X1.5TT** m Manguera electrica 2 x 1.5 + TT1.5 mm2
0 m × 3.81 (4.04 con costes indirectos) = 0.00

**P5ELEM4X1.5TT** m Manguera electrica 4 x 1.5 + TT1.5 mm2 Cu
0 m × 4.44 (4.71 con costes indirectos) = 0.00

**P4RSV1C** Ud Sostenimiento poste telefonía y/o electricidad BT
0 Ud × 224.88 (238.37 con costes indirectos) = 0.00

**P5ELEM95X54TT** m Manguera RZ 0,6/1 KV 3x95 mm2+54TT aéreo Al
0 m × 20.76 (22.01 con costes indirectos) = 0.00

**P5ELECLM3B** Ud Cuadro seccionador y pararrayos de derivación de línea MT Subt
0 Ud × 767.67 (813.73 con costes indirectos) = 0.00

**P5ELECLM2** ud Apoyo de entronque, derivación o final de línea +P.Tierra+Ciment
0 ud × 2341.05 (2481.51 con costes indirectos) = 0.00

**P5ELECLMT3** m Conductor Aluminio Acero LA-56
0 m × 4.1 (4.35 con costes indirectos) = 0.00

**P5ELEM1X120A** m Manguera electrica 1 x 120 Al mm2
0 m × 16.02 (16.98 con costes indirectos) = 0.00

**P5ELEM1X240A** m Manguera electrica 1 x 240 Al mm2
0 m × 18.28 (19.38 con costes indirectos) = 0.00

###### A1.1.5.7.7 R.S. ALUMBRADO (Cy) (31/01/2000)
Importe: 2368.54

**P5ELEC03ALUMB** ud Pyto. tramitación alumbrado público+tasas conexión
0 ud × 763.8 (809.63 con costes indirectos) = 0.00

**P5ELEBTALUMB** Ud Legalización de alumbrado público+OCA´s
0 Ud × 467.83 (495.9 con costes indirectos) = 0.00

**P4RSV1D** m Demolición y retirada de conductos y cableados inst. subterranea
40 m × 4.56 (4.83 con costes indirectos) = 193.20

| Medición | Uds. | Largo | Parcial |
|---|---|---|---|
| RS-Cy7 PK 0 a 257 | 1 | 40 | 40.00 |
| Total |  |  | 40 |

**P4RSV1A** ud Sostenimiento cruce sin rep. serv.DN=<500
0 ud × 288.08 (305.36 con costes indirectos) = 0.00

**P4RSV1B** ud Sostenimiento cruce sin rep. serv. grandes: LMT y tub.DN>500
0 ud × 694.04 (735.68 con costes indirectos) = 0.00

**P5ELECFAR01A** Ud Desmontaje y montaje columnas H<8.0m. aprovechando base+arq+tt
0 Ud × 120.68 (127.92 con costes indirectos) = 0.00

**P5ELECFAR02A** ud Desmontaje y post. montaje farolas H<8.0m + base+ arqu+TT
2 ud × 333.13 (353.12 con costes indirectos) = 706.24

| Medición | Uds. | Largo | Parcial |
|---|---|---|---|
| RS-Cy36 PK 247 a 631 | 1 | 2 | 2.00 |
| Total |  |  | 2 |

**P5ELECFAR01B** Ud Desmontaje y montaje columnas H>8.0m. aprovechando base+arq+tt
0 Ud × 143.18 (151.77 con costes indirectos) = 0.00

**P5ELECFAR02B** ud Desmontaje y post. montaje farolas H>8.0m + base+ arqu+TT
0 ud × 357.96 (379.44 con costes indirectos) = 0.00

**P5ELECFAR05** ud Columna 8m+ brazo150w led
0 ud × 891.96 (945.48 con costes indirectos) = 0.00

**P35RALUM02** m Canaliz alumbrado conducto Ø90 mm+tendido línea elec.4x6mm2+TT
0 m × 18.63 (19.75 con costes indirectos) = 0.00

**P5ELE110X4** m Can. cama arena PVC 110x4 (calzadas) 0.4x1.0m
40 m × 19.24 (20.39 con costes indirectos) = 815.60

| Medición | Uds. | Largo | Parcial |
|---|---|---|---|
| RS-Cy7 PK 0 a 257 | 1 | 40 | 40.00 |
| Total |  |  | 40 |

**P5ELE90X1** m Can.tubo cam arena PVC 90x1 (calzadas) 0.4x1.0m
0 m × 7.13 (7.56 con costes indirectos) = 0.00

**P5ELE90X2** m Can. cama arena PVC 90x2 (calzadas) 0.4x1.0m
0 m × 8.1 (8.59 con costes indirectos) = 0.00

**P5ELECCGB1** Ud Centro de mando alumbrado público+protecciones+TT+tramitac.
0 Ud × 1011.45 (1072.14 con costes indirectos) = 0.00

**P5ARQLD6** ud Arqueta de registro 40x40x50 1/2 tapa FD
2 ud × 59.29 (62.85 con costes indirectos) = 125.70

| Medición | Uds. | Parcial |
|---|---|---|
| RS-Cy7 PK 0 a 257 | 2 | 2.00 |
| DP** |  |  |
| Total |  | 2 |

**P5ARQLD4B** Ud Arqueta de registro 60x60x60 1/2 tapa FD
0 Ud × 112.93 (119.71 con costes indirectos) = 0.00

**P5ELE40PVC** m tubo. eléctricidad Polímero term libre de halógenos ríg M40
0 m × 1.58 (1.67 con costes indirectos) = 0.00

**P35RALUM03** m Realización de conexiónes tipo M3
0 m × 42 (44.52 con costes indirectos) = 0.00

**P5ELEM4X2.5TT** m Manguera electrica 4 x 2.5 + TT2.5 mm2 Cu
0 m × 4.89 (5.18 con costes indirectos) = 0.00

**P5ELEM4X1.5TT** m Manguera electrica 4 x 1.5 + TT1.5 mm2 Cu
0 m × 4.44 (4.71 con costes indirectos) = 0.00

**P5ELEM4X6TT** m Manguera electrica 4 x 6 + TT6 mm2 Cu
40 m × 8.06 (8.54 con costes indirectos) = 341.60

| Medición | Uds. | Largo | Parcial |
|---|---|---|---|
| RS-Cy7 PK 0 a 257 | 1 | 40 | 40.00 |
| Total |  |  | 40 |

**P5ELETT1** ud Toma tierra alumbrado público con placa en arq.
0 ud × 61.32 (65 con costes indirectos) = 0.00

**P5ELETT2** ud Toma de tierra independiente con pica 200/14.3 Fe+Cu+arq. visita
2 ud × 87.83 (93.1 con costes indirectos) = 186.20

| Medición | Uds. | Parcial |
|---|---|---|
| s/n | 2 | 2.00 |
| Total |  | 2 |

###### A1.1.5.7.8 R.S. COMUNICACIONES (Cy) (26/04/2010)
Importe: 610.72

**P4RSV1D** m Demolición y retirada de conductos y cableados inst. subterranea
0 m × 4.56 (4.83 con costes indirectos) = 0.00

**P4RSV1A** ud Sostenimiento cruce sin rep. serv.DN=<500
2 ud × 288.08 (305.36 con costes indirectos) = 610.72

| Medición | Uds. | Parcial |
|---|---|---|
| RS-Cy23 PK 256 a 0 | 1 | 1.00 |
| RS-Cy42 PK 680 a 680 | 1 | 1.00 |
| Total |  | 2 |

**P4RSV1B** ud Sostenimiento cruce sin rep. serv. grandes: LMT y tub.DN>500
0 ud × 694.04 (735.68 con costes indirectos) = 0.00

**P4RSV1C** Ud Sostenimiento poste telefonía y/o electricidad BT
0 Ud × 224.88 (238.37 con costes indirectos) = 0.00

**P4RST01** m Reposición línea aérea telefonia poste H>=8m
0 m × 10.74 (11.38 con costes indirectos) = 0.00

**P5ELE110X4** m Can. cama arena PVC 110x4 (calzadas) 0.4x1.0m
0 m × 19.24 (20.39 con costes indirectos) = 0.00

**P5ELE110X2** m Can. cama arena PVC 110 mm x 2 (calzadas) 0.4x1.0m
0 m × 15.42 (16.35 con costes indirectos) = 0.00

**P5ELEZ110X6H** m Can. hormigonada PVC 110 mm x6 Ud cualq. terreno + zanja+rell.
0 m × 31.71 (33.61 con costes indirectos) = 0.00

**P5ELE110X4H** m Can. horm. PVC 110 mm x4 (calzadas) 0.4x1.0m
0 m × 42.87 (45.44 con costes indirectos) = 0.00

**P5ELE110X2H** m Can. horm. PVC 110 mm x2 (calzadas) 0.4x1.0m
0 m × 39.05 (41.39 con costes indirectos) = 0.00

**P5ARQPREF1.0E** Ud Arqueta BT prefabricada inst. elect. 100x100x100 con tapa FD
0 Ud × 206.99 (219.41 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ARQPREF1.0T** Ud Arqueta tipo D telefonia. 100x100x100 con tapa FD
0 Ud × 172.22 (182.55 con costes indirectos) = 0.00

**P5ARQPREF0.8T** Ud Arqueta tipo H telefonia. 80x70x100 con tapa FD
0 Ud × 110.59 (117.23 con costes indirectos) = 0.00

**P5TF01** m Instalación y tendido comunicación telefónica 50P AL -PVC
0 m × 2.66 (2.82 con costes indirectos) = 0.00

**P5COMR63X6H** m Can. hormigonada PE 63 x3 (tritub) cualq. terreno + zanja+rell.
0 m × 9.95 (10.55 con costes indirectos) = 0.00

**P5COMR63X12H** m Can. hormigonada PE 63 x12 cualq. terreno + zanja+rell.
0 m × 21.26 (22.54 con costes indirectos) = 0.00

**P5COMR63X3H** m Can. hormigonada PE 63 x6 cualq. terreno + zanja+rell.
0 m × 17.21 (18.24 con costes indirectos) = 0.00

**P5ARQPREF1.0R** Ud Arqueta tipo 2P comunicaciones 100x100x150 cm con tapa FD
0 Ud × 224.52 (237.99 con costes indirectos) = 0.00

**P5ARQPREF1.3R** Ud Arqueta tipo 2A comunicaciones 130x100x120 cm con tapa FD
0 Ud × 143.53 (152.14 con costes indirectos) = 0.00

**P5ARQPREF1.5R** Ud Arqueta tipo 2b comunicaciones 150x100x130 cm con tapa FD
0 Ud × 151.27 (160.35 con costes indirectos) = 0.00

**P5COM12F** m Cable 12 fibras monomodo
0 m × 1.81 (1.92 con costes indirectos) = 0.00

**P5COM32F** m Cable 32 fibras monomodo
0 m × 3.09 (3.28 con costes indirectos) = 0.00

**P5COM62F** m Cable 62 fibras monomodo
0 m × 5.28 (5.6 con costes indirectos) = 0.00

**P5COMREP64F** ud Repartidor 64 FO
0 ud × 906.27 (960.65 con costes indirectos) = 0.00

**P5COMREP128F** ud Repatidor 128 FO
0 ud × 1812.54 (1921.29 con costes indirectos) = 0.00

**P5COMCAJA64F** ud Caja empalme 64 FO
0 ud × 84.7 (89.78 con costes indirectos) = 0.00

**P5COMCAJA128F** ud Caja empalme 128 FO
0 ud × 155.56 (164.89 con costes indirectos) = 0.00

**P5COMLATFO** ud Latiguillo FO Multimodo
0 ud × 7.42 (7.87 con costes indirectos) = 0.00

###### A1.1.5.7.9 R.S. GAS. (Cy) (27/10/2011)
Importe: 1471.36

**P4RSV1A** ud Sostenimiento cruce sin rep. serv.DN=<500
0 ud × 288.08 (305.36 con costes indirectos) = 0.00

**P4RSV1B** ud Sostenimiento cruce sin rep. serv. grandes: LMT y tub.DN>500
2 ud × 694.04 (735.68 con costes indirectos) = 1471.36

| Medición | Uds. | Parcial |
|---|---|---|
| RS-Cy30 PK 507 | 1 | 1.00 |
| RS-Cy45 PK 856 | 1 | 1.00 |
| NOta: DN desconocido ** |  |  |
| Total |  | 2 |

**P4RSV2B** Ud Corte programado servicio GAS pequeño diam.
0 Ud × 388.29 (411.59 con costes indirectos) = 0.00

**P4RSGPE032** m Reposición tub. DN32mm PE-SDR11+arq+valv.+excav+rellenos GAS
0 m × 56.2 (59.57 con costes indirectos) = 0.00

**P4RSGPE063** m Reposición tub. DN63mm PE-SDR11+arq+valv.+excav+rellenos GAS
0 m × 57.83 (61.3 con costes indirectos) = 0.00

**P4RSGPE110** m Reposición tub. DN110mm PE-SDR11+arq+valv.+excav+rellenos GAS
0 m × 66.46 (70.45 con costes indirectos) = 0.00

**P4RSGPE160** m Reposición tub. DN160mm PE-SDR11+arq+valv.+excav+rellenos GAS
0 m × 77.82 (82.49 con costes indirectos) = 0.00

**P4RSGPE200** m Reposición tub. DN200mm PE-SDR11+arq+valv.+excav+rellenos GAS
0 m × 82.36 (87.3 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

###### A1.1.5.7.10 R.S. MOBILIARIO (Cy) (01/01/2004)
Importe: 6201.78

**P-101AMB-MP07** ud Protección de árboles y arbustos
60 ud × 36.8 (39.01 con costes indirectos) = 2340.60

| Medición | Uds. | Largo | Parcial |
|---|---|---|---|
| RS-Cy36 PK 247 a 631 | 1 | 60 | 60.00 |
| Total |  |  | 60 |

**P5DESMMOB01** ud Desmontaje y reposición mobiliario urbano+cimentación
2 ud × 114.46 (121.33 con costes indirectos) = 242.66

| Medición | Uds. | Parcial |
|---|---|---|
| RS-Cy36 PK 247 a 631 | 2 | 2.00 |
| Varios** |  |  |
| Total |  | 2 |

**P5JARD** Ud Jardinera en Fundición dúctil
0 Ud × 348.7 (369.62 con costes indirectos) = 0.00

**P4BANCO1** Ud Banco 1,80 m de madera tronco.
0 Ud × 127.25 (134.89 con costes indirectos) = 0.00

**P4BANCO2** Ud Banco 2.0 m modelo urbano homologado
0 Ud × 204.02 (216.26 con costes indirectos) = 0.00

**P85BANCO3** Ud Banco fundición artística 2,06
0 Ud × 337.89 (358.16 con costes indirectos) = 0.00

**P4BANCO3** Ud Banco tipo paseo Granito+tablón madera
0 Ud × 548.55 (581.46 con costes indirectos) = 0.00

**P85PAP1** Ud Papelera basc. acer. postes 50 l. (homologada)
0 Ud × 167.77 (177.84 con costes indirectos) = 0.00

**P85PAP2** Ud Papelera basc. plástica.50 l. farola (homologada)
1 Ud × 51.88 (54.99 con costes indirectos) = 54.99

| Medición | Uds. | Parcial |
|---|---|---|
| s/n | 1 | 1.00 |
| Total |  | 1 |

**P41BARAND07** m Barandilla en acero inox. accesibilidad S/D 8/2003
0 m × 201.12 (213.19 con costes indirectos) = 0.00

**P41BARAND06** m Barandilla estética reforzada S275JR tipo sol
0 m × 70.62 (74.86 con costes indirectos) = 0.00

**P5CERRAM0D2** m Desmontaje de cerramiento y/o barandilla de madera+ reutilz.
96 m × 6.84 (7.25 con costes indirectos) = 696.00

| Medición | Uds. | Largo | Parcial |
|---|---|---|---|
| RS-Cy36 PK 247 a 631 | 1 | 96 | 96.00 |
| s/n*** |  |  |  |
| Total |  |  | 96 |

**P-105AMBCER02** m Barandilla madera reutiliz.+p.p. cimiento, ancl, partes perdida
96 m × 17.56 (18.61 con costes indirectos) = 1786.56

| Medición | Uds. | Largo | Parcial |
|---|---|---|---|
| RS-Cy36 PK 247 a 631 | 1 | 96 | 96.00 |
| s/n*** |  |  |  |
| Total |  |  | 96 |

**P-105AMBCER01** m Modulo barandilla rollizo madera tratada de pino de 2 m.
5 m × 32.17 (34.1 con costes indirectos) = 170.50

| Medición | Uds. | Largo | Parcial |
|---|---|---|---|
| RS-Cy36 PK 247 a 631 | 1 | 5 | 5.00 |
| s/n*** |  |  |  |
| Total |  |  | 5 |

**P41BARAND03** m Barandilla madera normalizada montantes verticales
0 m × 37.06 (39.28 con costes indirectos) = 0.00

**P-105AMBCART2** Ud Cartel tipo-2 Flecha Indicativa
0 Ud × 123.62 (131.04 con costes indirectos) = 0.00

**P-105AMBCART1** Ud Cartel tipo-1 Tejadillo
0 Ud × 1278.31 (1355.01 con costes indirectos) = 0.00

**P-105AMBCART3** Ud Cartel tipo-3 Hito
0 Ud × 122.15 (129.48 con costes indirectos) = 0.00

**P-105AMBCART4** Ud Cartel tipo-4 Señal indicadora
0 Ud × 63.89 (67.72 con costes indirectos) = 0.00

**P-105AMBCART5** Ud Cartel tipo-5 Mesa Mirador
0 Ud × 714.14 (756.99 con costes indirectos) = 0.00

**P-105AMBCA01** Ud Caja anidadera de madera
0 Ud × 21.03 (22.29 con costes indirectos) = 0.00

**P-105AMBMIR01** Ud Mirador de 4x3 en base de cimiento de hormigón armado
0 Ud × 4330.73 (4590.57 con costes indirectos) = 0.00

**P-105AMBPAP2** Ud Papelera rústica de tablillas de 60 cm con dos pies de mad.
1 Ud × 183.9 (194.93 con costes indirectos) = 194.93

| Medición | Uds. | Parcial |
|---|---|---|
| s/n | 1 | 1.00 |
| Total |  | 1 |

**P-105AMBBANC1** Ud Banco 1,80 m de madera tronco.
0 Ud × 210.07 (222.67 con costes indirectos) = 0.00

**P-102AMBPL31** ud Plantación de Quercus ilex 1,8-2,0m alt. CEP. (01/05/2004)
0 ud × 65.7 (69.64 con costes indirectos) = 0.00
Quercus ilex de 1,8-2,0m alt. de perímetro de tronco, suministrado en cepellón y plantación en hoyo de 1x1x1x m., incluso apertura del mismo con los medios indicados, abonado, formación de alcorque, tutor y primer riego.

| Código | Ud | Descripción | Rendimiento | Precio | Importe |
|---|---|---|---|---|---|
| MAO-002 | h | Encargado general | 0.2 | 20.46 | 4.09 |
| MAO-006 | h | Peón especialista | 0.5 | 16.72 | 8.36 |
| MAQ-002A1 | h | Retroexcavadora ruedas hidráulica 51/70 cv | 0.05 | 29.27 | 1.46 |
| MAQ-005A3 | h | Camión cisterna 10.000l | 0.01 | 29.27 | 0.29 |
| MAT8PT159 | kg | Abono NPK lenta lib. 3-6 meses | 0.002 | 1.78 | 0.00 |
| MATAGUA | m³ | Agua | 0.09 | 0.71 | 0.06 |
| MATP28EC400 | Ud | Quercus rubra 14-16 cm. cep. (material; 01/05/2004) | 1 | 49.55 | 49.55 |
| MATPT10 | Ud | Tutor plantaciones+amarre | 1 | 1.85 | 1.85 |
| MATPT110 | kg | Estiercol | 1 | 0.04 | 0.04 |
|  |  | Total |  |  | 65.7 |

Claves: roble, medio, tronco, suministro, americano, perímetro, plantación, alcorque, riego, cepellón

**P-102AMBPL03** ud Plantación de Pinus pinea de 1,2-1,5 m en contenedor (06/04/2011)
0 ud × 9.73 (10.31 con costes indirectos) = 0.00
Pinus pinea (Pino piñonero) 1,2-1,50 m. de altura, suministrado en contenedor plantación en hoyo de 0,6x0,6x0,6cm, incluso apertura del mismo con los medios indicados, abonado, drenaje, formación de alcorque y primer riego.

| Código | Ud | Descripción | Rendimiento | Precio | Importe |
|---|---|---|---|---|---|
| MAO-002 | h | Encargado general | 0.02 | 20.46 | 0.41 |
| MAO-006 | h | Peón especialista | 0.25 | 16.72 | 4.18 |
| MAQ-002A1 | h | Retroexcavadora ruedas hidráulica 51/70 cv | 0.05 | 29.27 | 1.46 |
| MAQ-005A3 | h | Camión cisterna 10.000l | 0.015 | 29.27 | 0.44 |
| MATPL003 | ud | Pinus pinea 1,2-1,5 m de alto contenedor (material; 28/07/2011) | 1 | 0.65 | 0.65 |
| MATPT10 | Ud | Tutor plantaciones+amarre | 1 | 1.85 | 1.85 |
| MATPT110 | kg | Estiercol | 10 | 0.04 | 0.40 |
| MATAGUA | m³ | Agua | 0.03 | 0.71 | 0.02 |
| MAT8PT159 | kg | Abono NPK lenta lib. 3-6 meses | 0.18 | 1.78 | 0.32 |
|  |  | Total |  |  | 9.73 |

**P-102AMBPL30** ud Plantación de Cupressus sempervirens de 1,5-1,75 m en contenedor (06/04/2011)
0 ud × 6.89 (7.3 con costes indirectos) = 0.00
Cupressus sempervirens 1,5-1,75 m. de altura, suministrado en contenedor plantación en hoyo de 0,6x0,6x0,6cm, incluso apertura del mismo con los medios indicados, abonado, drenaje, formación de alcorque y primer riego.

| Código | Ud | Descripción | Rendimiento | Precio | Importe |
|---|---|---|---|---|---|
| MAO-002 | h | Encargado general | 0.01 | 20.46 | 0.20 |
| MAO-006 | h | Peón especialista | 0.005 | 16.72 | 0.08 |
| MAQ-002A1 | h | Retroexcavadora ruedas hidráulica 51/70 cv | 0.01 | 29.27 | 0.29 |
| MAQ-005A3 | h | Camión cisterna 10.000l | 0.01 | 29.27 | 0.29 |
| MATPL0030 | ud | Cupressus sempervirens 1,5-1,75 m de altura en contenedor (material; 28/07/2011) | 1 | 3.73 | 3.73 |
| MATPT10 | Ud | Tutor plantaciones+amarre | 1 | 1.85 | 1.85 |
| MATPT110 | kg | Estiercol | 6.5 | 0.04 | 0.26 |
| MATAGUA | m³ | Agua | 0.01 | 0.71 | 0.01 |
| MAT8PT159 | kg | Abono NPK lenta lib. 3-6 meses | 0.1 | 1.78 | 0.18 |
|  |  | Total |  |  | 6.89 |

**P-102AMBPL17B** ud Plantación de Retama esphaaero carpa 0.3-.5 en contenedor (24/03/2017)
0 ud × 1.22 (1.29 con costes indirectos) = 0.00
Plantación de Retama esphaaero carpade 0.3-0.5m de altura en contenedor incluso apertura de hoyo de 40 cm de diámetro y 40 cm de profundidad con barrena acoplada a miniexcavadora, suministro y colocación de planta, aporte de estiércol y abono, relleno de hoyo, alcorcado y riego de implantación.

| Código | Ud | Descripción | Rendimiento | Precio | Importe |
|---|---|---|---|---|---|
| MAO-002 | h | Encargado general | 0.01 | 20.46 | 0.20 |
| MAO-006 | h | Peón especialista | 0.01 | 16.72 | 0.17 |
| MAQ-002A5 | h | Mini-retroexcavadora tipo-1 (maquinaria; 24/03/2017) | 0.01 | 11.56 | 0.12 |
| MAQ-005A3 | h | Camión cisterna 10.000l | 0.007 | 29.27 | 0.20 |
| MAT8PT159 | kg | Abono NPK lenta lib. 3-6 meses | 0.03 | 1.78 | 0.05 |
| MATAGUA | m³ | Agua | 0.01 | 0.71 | 0.01 |
| MATPT110 | kg | Estiercol | 2 | 0.04 | 0.08 |
| MATPL0017B | Ud | Retama 03-05m contenedro (material; 24/03/2017) | 1 | 0.39 | 0.39 |
|  |  | Total |  |  | 1.22 |

**P-102AMBPL17C** ud Plantación de Pistacea lentiscus de 0,3-0.5m en contenedor (24/03/2017)
0 ud × 1.31 (1.39 con costes indirectos) = 0.00
Plantación de Quercus coccifera de 0,3-0,5m de altura en contenedor incluso apertura de hoyo de 40 cm de diámetro y 40 cm de profundidad con barrena acoplada a miniexcavadora, suministro y colocación de planta, aporte de estiércol y abono, relleno de hoyo, alcorcado y riego de implantación.

| Código | Ud | Descripción | Rendimiento | Precio | Importe |
|---|---|---|---|---|---|
| MAO-002 | h | Encargado general | 0.01 | 20.46 | 0.20 |
| MAO-006 | h | Peón especialista | 0.01 | 16.72 | 0.17 |
| MAQ-002A5 | h | Mini-retroexcavadora tipo-1 | 0.01 | 11.56 | 0.12 |
| MAQ-005A3 | h | Camión cisterna 10.000l | 0.007 | 29.27 | 0.20 |
| MAT8PT159 | kg | Abono NPK lenta lib. 3-6 meses | 0.03 | 1.78 | 0.05 |
| MATAGUA | m³ | Agua | 0.01 | 0.71 | 0.01 |
| MATPT110 | kg | Estiercol | 2 | 0.04 | 0.08 |
| MATPL0017C | Ud | Retama 03-05m contenedro (material; 24/03/2017) | 1 | 0.48 | 0.48 |
|  |  | Total |  |  | 1.31 |

**P-102AMBPL25** ud Plantación de arbutus unedo a de 0,50-0,75 cm en contenedor (12/07/2013)
0 ud × 7.15 (7.58 con costes indirectos) = 0.00
Ud. Suministro y plantación de Arbutus unedo de 0,50 a 0,75 m. de altura, suministrado en contenedor, y plantación en hoy o de 0,4 x 0,4 x 0,4 m., incluso apertura manual del mismo, abonado, formación de alcorque y primer riego.

| Código | Ud | Descripción | Rendimiento | Precio | Importe |
|---|---|---|---|---|---|
| MAO-002 | h | Encargado general | 0.05 | 20.46 | 1.02 |
| MAO-006 | h | Peón especialista | 0.075 | 16.72 | 1.25 |
| MAQ-002A5 | h | Mini-retroexcavadora tipo-1 | 0.02 | 11.56 | 0.23 |
| MAQ-005A3 | h | Camión cisterna 10.000l | 0.007 | 29.27 | 0.20 |
| MAT8PT159 | kg | Abono NPK lenta lib. 3-6 meses | 0.03 | 1.78 | 0.05 |
| MATAGUA | m³ | Agua | 0.01 | 0.71 | 0.01 |
| MATPL0077 | Ud | Arbutus unedo en contenedor (material; 12/07/2013) | 1 | 4.31 | 4.31 |
| MATPT110 | kg | Estiercol | 2 | 0.04 | 0.08 |
|  |  | Total |  |  | 7.15 |

**P-102AMBPL10B** ud Plantación de Myrtus communis de0,4-0,6 m de alto en contenedor (28/11/2005)
0 ud × 2.14 (2.27 con costes indirectos) = 0.00
Myrtus communis (Mirto) de 0,4 a 0,6 m. de altura, suministrado en contenedor y plantación en hoyo de0,4x0,4x0,4m., incluso apertura del mismo con los medios indicados, abonado, formación de alcorque y primer riego.

| Código | Ud | Descripción | Rendimiento | Precio | Importe |
|---|---|---|---|---|---|
| MAO-002 | h | Encargado general | 0.005 | 20.46 | 0.10 |
| MAO-006 | h | Peón especialista | 0.06 | 16.72 | 1.00 |
| MAQ-002A4 | h | Mini-retroexcavadora tipo-2 (maquinaria; 28/11/2005) | 0.006 | 12.33 | 0.07 |
| MAQ-005A3 | h | Camión cisterna 10.000l | 0.008 | 29.27 | 0.23 |
| MAT8PT159 | kg | Abono NPK lenta lib. 3-6 meses | 0.02 | 1.78 | 0.04 |
| MATAGUA | m³ | Agua | 0.01 | 0.71 | 0.01 |
| MATPL010 | ud | Myrtus communis 0,4-0,6 m en contenedor (material; 28/07/2011) | 1 | 0.65 | 0.65 |
| MATPT110 | kg | Estiercol | 1 | 0.04 | 0.04 |
|  |  | Total |  |  | 2.14 |

**P-102AMBPL21** ud Plantación de Lavandula latifolia de 0,3-0,5 m de altura en cont (28/07/2011)
0 ud × 1.68 (1.78 con costes indirectos) = 0.00
Ud de plantación de Lavandula latifolia de 0,3-0,5 m de altura en contenedor, incluso apertura de hoyo de 40 cm de diámetro y 40 cm de profundidad con barrena acoplada a miniexcavadora, suministro y colocación de planta, aporte de estiércol y abono, relleno de hoyo, alcorcado y riego de implantación

| Código | Ud | Descripción | Rendimiento | Precio | Importe |
|---|---|---|---|---|---|
| MAO-002 | h | Encargado general | 0.005 | 20.46 | 0.10 |
| MAO-006 | h | Peón especialista | 0.06 | 16.72 | 1.00 |
| MAQ-002A5 | h | Mini-retroexcavadora tipo-1 | 0.006 | 11.56 | 0.07 |
| MAQ-005A3 | h | Camión cisterna 10.000l | 0.008 | 29.27 | 0.23 |
| MAT8PT159 | kg | Abono NPK lenta lib. 3-6 meses | 0.02 | 1.78 | 0.04 |
| MATAGUA | m³ | Agua | 0.01 | 0.71 | 0.01 |
| MATPL011 | Ud | Lavandula latifolia de 0,3-0,5 m de altura en contenedor (material; 28/07/2011) | 1 | 0.19 | 0.19 |
| MATPT110 | kg | Estiercol | 1 | 0.04 | 0.04 |
|  |  | Total |  |  | 1.68 |

**P-102AMBPL36** ud Plantación de Salvia officinalis 20-30cm. CONT. (01/05/2004)
0 ud × 2.01 (2.13 con costes indirectos) = 0.00
Salvia officialis (Salvia común) de 0,20 a 0,30 m. de altura, suministrado en contenedor y plantación en hoyo de 0,3x0,3x0,3 m. con los medios indicados, abonado, formación de alcorque y primer riego.

| Código | Ud | Descripción | Rendimiento | Precio | Importe |
|---|---|---|---|---|---|
| MAO-002 | h | Encargado general | 0.02 | 20.46 | 0.41 |
| MAO-006 | h | Peón especialista | 0.04 | 16.72 | 0.67 |
| MAQ-005A3 | h | Camión cisterna 10.000l | 0.002 | 29.27 | 0.06 |
| MAT8PT159 | kg | Abono NPK lenta lib. 3-6 meses | 0.02 | 1.78 | 0.04 |
| MATAGUA | m³ | Agua | 0.016 | 0.71 | 0.01 |
| MATPLP28EH052 | Ud | Salvia officinalis 20-30 cm.ct. (material; 01/05/2004) | 1 | 0.78 | 0.78 |
| MATPT110 | kg | Estiercol | 1 | 0.04 | 0.04 |
|  |  | Total |  |  | 2.01 |

Claves: suministro, alcorque, riego, contenedor, plantación, medio

**P-102AMBPL37** ud Plantación de Thymus vulgaris de 0,2-0,4 m en envase forestal (28/11/2005)
0 ud × 1.6 (1.7 con costes indirectos) = 0.00
Plantación de Thymus vulgaris 0,2-0,4 m de altura en envase forestal, incluso apertura de hoyo de 30 cm de diámetro y 30 cm de profundidad con barrena acoplada a miniexcavadora, suministro y colocación de planta, aporte de estiércol y abono, relleno de hoyo, alcorcado y riego de implantación.

| Código | Ud | Descripción | Rendimiento | Precio | Importe |
|---|---|---|---|---|---|
| MAO-002 | h | Encargado general | 0.005 | 20.46 | 0.10 |
| MAO-006 | h | Peón especialista | 0.05 | 16.72 | 0.84 |
| MAQ-002A4 | h | Mini-retroexcavadora tipo-2 | 0.005 | 12.33 | 0.06 |
| MAQ-005A3 | h | Camión cisterna 10.000l | 0.008 | 29.27 | 0.23 |
| MAT8PT159 | kg | Abono NPK lenta lib. 3-6 meses | 0.02 | 1.78 | 0.04 |
| MATAGUA | m³ | Agua | 0.01 | 0.71 | 0.01 |
| MATPL13 | ud | Thymus vulgaris 0,2-0,4 m en envase forestal (material; 28/07/2011) | 1 | 0.28 | 0.28 |
| MATPT110 | kg | Estiercol | 1 | 0.04 | 0.04 |
|  |  | Total |  |  | 1.6 |

**P-102AMBPL22** ud Plantación de Rosmarinus officinalis de 0,2-0,3 m en contenedor (28/07/2011)
0 ud × 1.71 (1.81 con costes indirectos) = 0.00
Plantación de Rosmarinus officinalis de 0,2-0,3 m de altura en contenedor, incluso apertura de hoyo de 40 cm de diámetro y 40 cm de profundidad con barrena acoplada a miniexcavadora, suministro y colocación de planta, aporte de estiércol y abono, relleno de hoyo, alcorcado y riego de implantación.

| Código | Ud | Descripción | Rendimiento | Precio | Importe |
|---|---|---|---|---|---|
| MAO-002 | h | Encargado general | 0.005 | 20.46 | 0.10 |
| MAO-006 | h | Peón especialista | 0.06 | 16.72 | 1.00 |
| MAQ-002A5 | h | Mini-retroexcavadora tipo-1 | 0.006 | 11.56 | 0.07 |
| MAQ-005A3 | h | Camión cisterna 10.000l | 0.008 | 29.27 | 0.23 |
| MAT8PT159 | kg | Abono NPK lenta lib. 3-6 meses | 0.02 | 1.78 | 0.04 |
| MATAGUA | m³ | Agua | 0.01 | 0.71 | 0.01 |
| MATPL12 | Ud | Rosmarinus officinalis 0,2-0,3 m en contenedor (material; 28/07/2011) | 1 | 0.22 | 0.22 |
| MATPT110 | kg | Estiercol | 1 | 0.04 | 0.04 |
|  |  | Total |  |  | 1.71 |

**P-102AMBPL18** ud Plantación de Salix atrocinerea de 0,50-0,75 m en contenedor (06/04/2011)
0 ud × 2.13 (2.26 con costes indirectos) = 0.00
Ud. Suministro y plantación de Salix atrocinerea (Sarga negra) de 0,50 a 0,75 m. de altura, suministrado en contenedor, y plantación en hoyo de 0,4 x 0,4 x 0,4 m., incluso apertura manual del mismo, abonado, formación de alcorque y primer riego.

| Código | Ud | Descripción | Rendimiento | Precio | Importe |
|---|---|---|---|---|---|
| MAO-002 | h | Encargado general | 0.01 | 20.46 | 0.20 |
| MAO-006 | h | Peón especialista | 0.005 | 16.72 | 0.08 |
| MAQ-002A1 | h | Retroexcavadora ruedas hidráulica 51/70 cv | 0.01 | 29.27 | 0.29 |
| MAQ-005A3 | h | Camión cisterna 10.000l | 0.01 | 29.27 | 0.29 |
| MATPL024 | Ud | Salixatrocinerea de 0,5-0,75 m en contenedor (material; 15/07/2013) | 1 | 1.22 | 1.22 |
| MATPT110 | kg | Estiercol | 1 | 0.04 | 0.04 |
| MATAGUA | m³ | Agua | 0.01 | 0.71 | 0.01 |
| MAT8PT159 | kg | Abono NPK lenta lib. 3-6 meses | 0.002 | 1.78 | 0.00 |
|  |  | Total |  |  | 2.13 |

**P-102AMBPL39** ud Plantación de Salix alba de 1,0-1,5 m en cepellón (06/04/2011)
0 ud × 6.05 (6.41 con costes indirectos) = 0.00
Plantación de Salix alba de 1-2 savias de 1,0-1,5 m en cepellón en hoyo de 0,6x0,6x6,0 m abierto con retroexcavadora incluso apertura de hoyo, aporte de estiércol y abono, suministro y colocación de planta, relleno de hoyo, tutor, alcorcado, riego de implantación y colocación de protector de 120 cm de alto

| Código | Ud | Descripción | Rendimiento | Precio | Importe |
|---|---|---|---|---|---|
| MAO-002 | h | Encargado general | 0.01 | 20.46 | 0.20 |
| MAO-006 | h | Peón especialista | 0.005 | 16.72 | 0.08 |
| MAQ-002A1 | h | Retroexcavadora ruedas hidráulica 51/70 cv | 0.01 | 29.27 | 0.29 |
| MAQ-005A3 | h | Camión cisterna 10.000l | 0.01 | 29.27 | 0.29 |
| MATPL04 | ud | Salix alba de 1,0-1,5 m en cepellón (material; 28/07/2011) | 1 | 3.29 | 3.29 |
| MATPT10 | Ud | Tutor plantaciones+amarre | 1 | 1.85 | 1.85 |
| MATPT110 | kg | Estiercol | 1 | 0.04 | 0.04 |
| MATAGUA | m³ | Agua | 0.01 | 0.71 | 0.01 |
| MAT8PT159 | kg | Abono NPK lenta lib. 3-6 meses | 0.002 | 1.78 | 0.00 |
|  |  | Total |  |  | 6.05 |

**P-102AMBPL38** ud Plantación de Crataegus laciniata de 0,6-0,8 m en contenedor (28/11/2005)
0 ud × 3.17 (3.36 con costes indirectos) = 0.00
Plantación de Crataegus laciniata 0,6-0,8 m de altura en contenedor, incluso apertura de hoyo de 40 cm de diámetro y 40 cm de profundidad con barrena acoplada a miniexcavadora, suministro y colocación de planta, aporte de estiércol y abono, relleno de hoyo, alcorcado y riego de implantación.

| Código | Ud | Descripción | Rendimiento | Precio | Importe |
|---|---|---|---|---|---|
| MAO-002 | h | Encargado general | 0.02 | 20.46 | 0.41 |
| MAO-006 | h | Peón especialista | 0.085 | 16.72 | 1.42 |
| MAQ-002A4 | h | Mini-retroexcavadora tipo-2 | 0.02 | 12.33 | 0.25 |
| MAQ-005A3 | h | Camión cisterna 10.000l | 0.007 | 29.27 | 0.20 |
| MAT8PT159 | kg | Abono NPK lenta lib. 3-6 meses | 0.03 | 1.78 | 0.05 |
| MATAGUA | m³ | Agua | 0.01 | 0.71 | 0.01 |
| MATPT110 | kg | Estiercol | 2 | 0.04 | 0.08 |
| MATPL38A | ud | Crataegus laciniata 0,6-0,8 m en contenedor (material; 26/04/2011) | 1 | 0.75 | 0.75 |
|  |  | Total |  |  | 3.17 |

**P-102AMBPL14** m2 Formación de rocalla mixta piedra de musgo (13/04/2009)
0 m2 × 27.23 (28.86 con costes indirectos) = 0.00
Formación de rocalla mixta de piedras de granito sin trabajar y coníferas enanas, arbustos enanos cubresuelos y vivaces, incluyendo el remodelado, cava y abonado del terreno, colocación de piedras, distribución de la planta y plantación, cubrición de mantillo y primer riego, en la proporciones indicadas en el presente precio.

| Código | Ud | Descripción | Rendimiento | Precio | Importe |
|---|---|---|---|---|---|
| MAO-004A | h | Oficial 1ª generalista | 0.12 | 17.53 | 2.10 |
| MAO-006 | h | Peón especialista | 1 | 16.72 | 16.72 |
| MATAGUA | m³ | Agua | 0.075 | 0.71 | 0.05 |
| MATP28DA070 | m³ | Mantillo limpio cribado (material; 13/04/2009) | 0.01 | 19.57 | 0.20 |
| MATP28DA080 | kg | Substrato vegetal fertilizado (material; 13/04/2009) | 5 | 0.03 | 0.15 |
| MATP28EH400 | Ud | Vivaces de 1 savia en cont. (material; 13/04/2009) | 4 | 0.54 | 2.16 |
| MATPL28DA050 | m³ | Turba negra cribada (material; 13/04/2009) | 0.01 | 32.13 | 0.32 |
| MATPLP28AP010 | m³ | Piedra de granito sin trabajar (material; 13/04/2009) | 0.075 | 20.94 | 1.57 |
| MATPLP28EA500 | Ud | Conífera enana rocalla 0,2-0,4 m (material; 13/04/2009) | 0.5 | 5.68 | 2.84 |
| MATPLP28EE500 | Ud | Arbusto cubresuelos 0,2-0,4 m. (material; 13/04/2009) | 1 | 1.12 | 1.12 |
|  |  | Total |  |  | 27.23 |

**P-102AMBPL15** ud Plantación de Juncus maritimus de 0,2-0,5 m envase forestal (28/07/2011)
0 ud × 0.98 (1.04 con costes indirectos) = 0.00
Plantación de Juncus maritimus 0,2-0,5 m de altura en envase forestal, incluso apertura de hoyo de 30 cm de diámetro y 30 cm de profundidad con barrena acoplada a miniexcavadora, suministro y colocación de planta, aporte de estiércol y abono, relleno de hoyo, alcorcado y riego de implantación.

| Código | Ud | Descripción | Rendimiento | Precio | Importe |
|---|---|---|---|---|---|
| MAO-002 | h | Encargado general | 0.01 | 20.46 | 0.20 |
| MAO-006 | h | Peón especialista | 0.005 | 16.72 | 0.08 |
| MAQ-002A5 | h | Mini-retroexcavadora tipo-1 | 0.01 | 11.56 | 0.12 |
| MAQ-005A3 | h | Camión cisterna 10.000l | 0.01 | 29.27 | 0.29 |
| MAT8PT159 | kg | Abono NPK lenta lib. 3-6 meses | 0.002 | 1.78 | 0.00 |
| MATPL28 | Ud | Juncus maritimus 0,2-0,5 m en envase forestal (material; 28/07/2011) | 1 | 0.25 | 0.25 |
| MATPT110 | kg | Estiercol | 1 | 0.04 | 0.04 |
|  |  | Total |  |  | 0.98 |

**P-102AMBPL16** ud Plantación de Halimione portulacoide 0,2-0,5 m envase forestal (26/07/2013)
0 ud × 1.06 (1.12 con costes indirectos) = 0.00
Plantación de Halimione portulacoides 0,2-0,5 m de altura en envase forestal, incluso apertura de hoyo de 30 cm de diámetro y 30 cm de profundidad con barrena acoplada a miniexcavadora, suministro y colocación de planta, aporte de estiércol y abono, relleno de hoyo, alcorcado y riego de implantación.

| Código | Ud | Descripción | Rendimiento | Precio | Importe |
|---|---|---|---|---|---|
| MAO-002 | h | Encargado general | 0.01 | 20.46 | 0.20 |
| MAO-006 | h | Peón especialista | 0.005 | 16.72 | 0.08 |
| MAQ-002A5 | h | Mini-retroexcavadora tipo-1 | 0.01 | 11.56 | 0.12 |
| MAQ-005A3 | h | Camión cisterna 10.000l | 0.01 | 29.27 | 0.29 |
| MAT8PT159 | kg | Abono NPK lenta lib. 3-6 meses | 0.002 | 1.78 | 0.00 |
| MATPT110 | kg | Estiercol | 1 | 0.04 | 0.04 |
| MATPL29 | Ud | Halimione portulacoides 0,2-0,5 m en envase forestal (material; 26/07/2013) | 1 | 0.33 | 0.33 |
|  |  | Total |  |  | 1.06 |

**P-102AMBPL17** ud Plantación de Tamarix gallica de 0,8-1,0 m en cepellón (28/07/2011)
10 ud × 2.54 (2.69 con costes indirectos) = 26.90
Plantación de Tamarix gallica de 0,8-1,0m de altura en contenedor incluso apertura de hoyo de 40 cm de diámetro y 40 cm de profundidad con barrena acoplada a miniexcavadora, suministro y colocación de planta, aporte de estiércol y abono, relleno de hoyo, alcorcado y riego de implantación.

| Código | Ud | Descripción | Rendimiento | Precio | Importe |
|---|---|---|---|---|---|
| MAO-002 | h | Encargado general | 0.01 | 20.46 | 0.20 |
| MAO-006 | h | Peón especialista | 0.085 | 16.72 | 1.42 |
| MAQ-002A5 | h | Mini-retroexcavadora tipo-1 | 0.02 | 11.56 | 0.23 |
| MAQ-005A3 | h | Camión cisterna 10.000l | 0.007 | 29.27 | 0.20 |
| MAT8PT159 | kg | Abono NPK lenta lib. 3-6 meses | 0.03 | 1.78 | 0.05 |
| MATAGUA | m³ | Agua | 0.01 | 0.71 | 0.01 |
| MATPL007 | Ud | Tamarix gallica 0,8-1,0 m en contenedor (material; 28/07/2011) | 1 | 0.35 | 0.35 |
| MATPT110 | kg | Estiercol | 2 | 0.04 | 0.08 |
|  |  | Total |  |  | 2.54 |

| Medición | Uds. | Largo | Parcial |
|---|---|---|---|
| RS-Cy36 PK 247 a 631 | 1 | 10 | 10.00 |
| Total |  |  | 10 |

**P-102AMBPL19** ud Plantación de Betula alba de 1-1,25 m de altura en contenedor (06/04/2011)
0 ud × 9.22 (9.77 con costes indirectos) = 0.00
Plantación de Betula alba de 1-1,25 m de altura, en hoyo de 0,6x0,6x6,0 m abierto con retroexcavadora incluso apertura de hoyo, aporte de estiércol y abono, suministro y colocación de planta, relleno de hoyo, alcorcado,tutor, riego de implantació.

| Código | Ud | Descripción | Rendimiento | Precio | Importe |
|---|---|---|---|---|---|
| MAO-002 | h | Encargado general | 0.01 | 20.46 | 0.20 |
| MAO-006 | h | Peón especialista | 0.25 | 16.72 | 4.18 |
| MAQ-002A1 | h | Retroexcavadora ruedas hidráulica 51/70 cv | 0.08 | 29.27 | 2.34 |
| MAQ-005A3 | h | Camión cisterna 10.000l | 0.01 | 29.27 | 0.29 |
| MATPT110 | kg | Estiercol | 1 | 0.04 | 0.04 |
| MATAGUA | m³ | Agua | 0.01 | 0.71 | 0.01 |
| MAT8PT159 | kg | Abono NPK lenta lib. 3-6 meses | 0.002 | 1.78 | 0.00 |
| MATPL025 | Ud | Betula alba 1-1,25 m (material; 15/07/2013) | 1 | 2.16 | 2.16 |
|  |  | Total |  |  | 9.22 |

**P-102AMBPL20** ud Plantación de Lonicera periclymenum cont. l con tutor 1.5m altur (20/01/2012)
0 ud × 2.37 (2.51 con costes indirectos) = 0.00
Plantación de Lonicera peryclimenum en contenedor, con tutor, 1.5m de altura, incluso apertura de hoyo, aporte de estiércol y abono, suministro y colocación de planta, relleno de hoyo, tutor, alcorcado, riego de implantación.

| Código | Ud | Descripción | Rendimiento | Precio | Importe |
|---|---|---|---|---|---|
| MAO-002 | h | Encargado general | 0.01 | 20.46 | 0.20 |
| MAO-007 | h | Peón general | 0.01 | 16.6 | 0.17 |
| MATAGUA | m³ | Agua | 0.03 | 0.71 | 0.02 |
| MAT8PT159 | kg | Abono NPK lenta lib. 3-6 meses | 0.002 | 1.78 | 0.00 |
| MAT8PL32 | Ud | lonicera periclymenum 0,40-0,50 m altura (material; 15/07/2013) | 1 | 1.48 | 1.48 |
| MAT8PT12 | Ud | Tutor especializado lonicera (material; 20/01/2012) | 1 | 0.46 | 0.46 |
| MATPT110 | kg | Estiercol | 1 | 0.04 | 0.04 |
|  |  | Total |  |  | 2.37 |

**P-102AMBPL23** ud Plantación de Evonimus Japonicus 0,4-0,6 Contenedor (13/04/2009)
0 ud × 7.47 (7.92 con costes indirectos) = 0.00
Evonimus japonicus (Evónimo) de 0,4 a 0,6 m. de altura, suministrado en contenedor plantación en jardinera, relleno, abonado, y primer riego.

| Código | Ud | Descripción | Rendimiento | Precio | Importe |
|---|---|---|---|---|---|
| MAO-002 | h | Encargado general | 0.05 | 20.46 | 1.02 |
| MAO-006 | h | Peón especialista | 0.2 | 16.72 | 3.34 |
| MATAGUA | m³ | Agua | 0.02 | 0.71 | 0.01 |
| MATP28DA080 | kg | Substrato vegetal fertilizado | 2 | 0.03 | 0.06 |
| MATP28EE150 | Ud | Evonymus japonicus 0,4-0,6 cont (material; 13/04/2009) | 1 | 3.04 | 3.04 |
|  |  | Total |  |  | 7.47 |

**P-102AMBPL24** ud Plantación de Platanus hispánica de 8-10 cm diámetro en cepellón (06/04/2011)
0 ud × 9.09 (9.64 con costes indirectos) = 0.00
Plantación de Platanus Hispánica de 1-2 savias de 8-10 cm de diámetro en cepellón con tronco de diámetro 12-14 cm, en hoyo de 0,6x0,6x6,0 m abierto con retroexcavadora incluso apertura de hoyo, aporte de estiércol y abono, suministro y colocación de planta, relleno de hoyo, alcorcado,tutor, riego de implantación y colocación de protector de 120 cm de alto

| Código | Ud | Descripción | Rendimiento | Precio | Importe |
|---|---|---|---|---|---|
| MAO-002 | h | Encargado general | 0.01 | 20.46 | 0.20 |
| MAO-006 | h | Peón especialista | 0.005 | 16.72 | 0.08 |
| MAQ-002A1 | h | Retroexcavadora ruedas hidráulica 51/70 cv | 0.01 | 29.27 | 0.29 |
| MAQ-005A3 | h | Camión cisterna 10.000l | 0.01 | 29.27 | 0.29 |
| MATPL21 | Ud | Platanus x hispánica de 8-10cm diámetro m en cepellón (material; 28/07/2011) | 1 | 6.33 | 6.33 |
| MATPT10 | Ud | Tutor plantaciones+amarre | 1 | 1.85 | 1.85 |
| MATPT110 | kg | Estiercol | 1 | 0.04 | 0.04 |
| MATAGUA | m³ | Agua | 0.01 | 0.71 | 0.01 |
| MAT8PT159 | kg | Abono NPK lenta lib. 3-6 meses | 0.002 | 1.78 | 0.00 |
|  |  | Total |  |  | 9.09 |

**P-102AMBPL26** ud Plantación de Magnolia grandiflora 2-2,5 m.CO. (01/05/2004)
0 ud × 82 (86.92 con costes indirectos) = 0.00
Magnolia grandiflora (Magnolia) de 2 a 2,5 m. de altura, suministrado en contenedor y plantación en hoyo de 1x1x1x m., incluso apertura del mismo con los medios indicados, abonado, drenaje, formación de alcorque y primer riego.

| Código | Ud | Descripción | Rendimiento | Precio | Importe |
|---|---|---|---|---|---|
| MAO-002 | h | Encargado general | 0.2 | 20.46 | 4.09 |
| MAO-006 | h | Peón especialista | 0.5 | 16.72 | 8.36 |
| MAQ-002A1 | h | Retroexcavadora ruedas hidráulica 51/70 cv | 0.05 | 29.27 | 1.46 |
| MAQ-005A3 | h | Camión cisterna 10.000l | 0.008 | 29.27 | 0.23 |
| MAT8PT159 | kg | Abono NPK lenta lib. 3-6 meses | 0.002 | 1.78 | 0.00 |
| MATAGUA | m³ | Agua | 0.05 | 0.71 | 0.04 |
| MATPL28EB080 | Ud | Magnolia grandiflora 2-2,5 m.con (material; 01/05/2004) | 1 | 63.51 | 63.51 |
| MATPT10 | Ud | Tutor plantaciones+amarre | 1 | 1.85 | 1.85 |
| MATPT110 | kg | Estiercol | 1.5 | 0.04 | 0.06 |
| MATUBP28SD005 | m | Tubo drenaje PVC corrug.D=50 mm (material; 01/05/2004) | 3 | 0.8 | 2.40 |
|  |  | Total |  |  | 82 |

Claves: medio, plantación, suministro, contenedor, drenaje, alcorque, riego, magnolio

**P-102AMBPL27** ud Plantación de Cupressus macrocarpa 2-2,5 (01/05/2004)
0 ud × 35.83 (37.98 con costes indirectos) = 0.00
Cupressus macrocarpa de 2 a 2,50 m. de altura, suministrado en contenedor y plantación en hoyo de 0,8x0,8x0,8 m., incluso apertura del mismo con los medios indicados, abonado, drenaje, formación de alcorque y primer riego.

| Código | Ud | Descripción | Rendimiento | Precio | Importe |
|---|---|---|---|---|---|
| MAO-002 | h | Encargado general | 0.2 | 20.46 | 4.09 |
| MAO-006 | h | Peón especialista | 0.5 | 16.72 | 8.36 |
| MAQ-002A1 | h | Retroexcavadora ruedas hidráulica 51/70 cv | 0.05 | 29.27 | 1.46 |
| MAQ-005A3 | h | Camión cisterna 10.000l | 0.008 | 29.27 | 0.23 |
| MAT8PT159 | kg | Abono NPK lenta lib. 3-6 meses | 0.002 | 1.78 | 0.00 |
| MATAGUA | m³ | Agua | 0.05 | 0.71 | 0.04 |
| MATPLP28EA190 | Ud | Cupressus macro carpa 2-2,5 (material; 01/05/2004) | 1 | 18.14 | 18.14 |
| MATPT10 | Ud | Tutor plantaciones+amarre | 1 | 1.85 | 1.85 |
| MATPT110 | kg | Estiercol | 1.5 | 0.04 | 0.06 |
| MATUBP28SD005 | m | Tubo drenaje PVC corrug.D=50 mm | 2 | 0.8 | 1.60 |
|  |  | Total |  |  | 35.83 |

Claves: riego, alcorque, drenaje, contenedor, medio, suministro, plantación, ciprés

**P-102AMBPL28** ud Plantación de Phoenix canariensis 1,25-1,5m.TR.CO (01/05/2004)
0 ud × 42.34 (44.88 con costes indirectos) = 0.00
Phoenix canariensis (Palmera canaria) de 1,25 a 1,50 m. de altura de tronco, suministrado en contenedor y plantación en hoyo de 0,8x0,8x0,8 m., incluso apertura del mismo con los medios indicados, abonado, adición de arena gruesa en el fondo del hoyo, formación de alcorque y primer riego.

| Código | Ud | Descripción | Rendimiento | Precio | Importe |
|---|---|---|---|---|---|
| MAO-002 | h | Encargado general | 0.4 | 20.46 | 8.18 |
| MAO-006 | h | Peón especialista | 0.8 | 16.72 | 13.38 |
| MAQ-001A | h | Camión grúa- pluma corto | 0.2 | 26.27 | 5.25 |
| MAQ-002A5 | h | Mini-retroexcavadora tipo-1 | 0.06 | 11.56 | 0.69 |
| MAQ-005A3 | h | Camión cisterna 10.000l | 0.008 | 29.27 | 0.23 |
| MAT1SUELO-5 | m³ | Arena silícea | 0.1 | 11.27 | 1.13 |
| MAT8PT159 | kg | Abono NPK lenta lib. 3-6 meses | 0.002 | 1.78 | 0.00 |
| MATAGUA | m³ | Agua | 0.12 | 0.71 | 0.09 |
| MATPLP28ED070 | Ud | Phoenix canariensis 1,25-1,5m.cont (material; 01/05/2004) | 1 | 13.33 | 13.33 |
| MATPT110 | kg | Estiercol | 1.5 | 0.04 | 0.06 |
|  |  | Total |  |  | 42.34 |

Claves: areno, contenedor, palmera, suministro, tronco, medio, riego, grueso, plantación, alcorque

**P-102AMBPL29** ud Plantación de Ilex aquifolium 0,4-0,6 m.CONT (01/05/2004)
0 ud × 8.18 (8.67 con costes indirectos) = 0.00
Ilex aquifolium (Acebo) de 0,4 a 0,6 m. de altura, suministrado en contenedor y plantación en hoyo de 0,8x0,8x0,8 m., incluso apertura del mismo con los medios indicados, abonado, formación de alcorque y primer riego.

| Código | Ud | Descripción | Rendimiento | Precio | Importe |
|---|---|---|---|---|---|
| MAO-002 | h | Encargado general | 0.05 | 20.46 | 1.02 |
| MAO-006 | h | Peón especialista | 0.3 | 16.72 | 5.02 |
| MAQ-002A5 | h | Mini-retroexcavadora tipo-1 | 0.03 | 11.56 | 0.35 |
| MATAGUA | m³ | Agua | 0.03 | 0.71 | 0.02 |
| MATP28DA080 | kg | Substrato vegetal fertilizado | 1 | 0.03 | 0.03 |
| MATP28EE166 | Ud | Ilex aquifolium 0,4-0,6 m. cont (material; 01/05/2004) | 1 | 1.74 | 1.74 |
|  |  | Total |  |  | 8.18 |

Claves: alcorque, plantación, suministro, contenedor, medio, riego

**P-102AMBPL30B** ud Plantación de Laurus Nobilis 14-16 CE (01/05/2004)
0 ud × 58.71 (62.23 con costes indirectos) = 0.00
Liquidambar styraciflua (Liquidambar) de 14 a 16 cm. de perímetro de tronco, suministrado en cepellón y plantación en hoyo de 1x1x1x m., incluso apertura del mismo con los medios indicados, abonado, formación de alcorque y primer riego.

| Código | Ud | Descripción | Rendimiento | Precio | Importe |
|---|---|---|---|---|---|
| MAO-002 | h | Encargado general | 0.2 | 20.46 | 4.09 |
| MAO-006 | h | Peón especialista | 0.5 | 16.72 | 8.36 |
| MAQ-002A1 | h | Retroexcavadora ruedas hidráulica 51/70 cv | 0.05 | 29.27 | 1.46 |
| MAQ-005A3 | h | Camión cisterna 10.000l | 0.01 | 29.27 | 0.29 |
| MAT8PT159 | kg | Abono NPK lenta lib. 3-6 meses | 0.002 | 1.78 | 0.00 |
| MATAGUA | m³ | Agua | 0.01 | 0.71 | 0.01 |
| MATP28EC250 | Ud | Laurus nobilis 14-16 ce (material; 01/05/2004) | 1 | 42.61 | 42.61 |
| MATPT10 | Ud | Tutor plantaciones+amarre | 1 | 1.85 | 1.85 |
| MATPT110 | kg | Estiercol | 1 | 0.04 | 0.04 |
|  |  | Total |  |  | 58.71 |

Claves: alcorque, círculo, medio, plantación, cepellón, perímetro, riego, tronco, suministro

**P-102AMBPL31B** ud Plantación de Quercus robur 14-16 cm. CEP. (01/05/2004)
0 ud × 65.7 (69.64 con costes indirectos) = 0.00
Quercus robur de 14 a 16 cm. de perímetro de tronco, suministrado en cepellón y plantación en hoyo de 1x1x1x m., incluso apertura del mismo con los medios indicados, abonado, formación de alcorque y primer riego.

| Código | Ud | Descripción | Rendimiento | Precio | Importe |
|---|---|---|---|---|---|
| MAO-002 | h | Encargado general | 0.2 | 20.46 | 4.09 |
| MAO-006 | h | Peón especialista | 0.5 | 16.72 | 8.36 |
| MAQ-002A1 | h | Retroexcavadora ruedas hidráulica 51/70 cv | 0.05 | 29.27 | 1.46 |
| MAQ-005A3 | h | Camión cisterna 10.000l | 0.01 | 29.27 | 0.29 |
| MAT8PT159 | kg | Abono NPK lenta lib. 3-6 meses | 0.002 | 1.78 | 0.00 |
| MATAGUA | m³ | Agua | 0.09 | 0.71 | 0.06 |
| MATP28EC400 | Ud | Quercus rubra 14-16 cm. cep. | 1 | 49.55 | 49.55 |
| MATPT10 | Ud | Tutor plantaciones+amarre | 1 | 1.85 | 1.85 |
| MATPT110 | kg | Estiercol | 1 | 0.04 | 0.04 |
|  |  | Total |  |  | 65.7 |

Claves: roble, medio, tronco, suministro, americano, perímetro, plantación, alcorque, riego, cepellón

**P-102AMBPL32** ud Plantación de Jacaranda mimosifolia 12-14 CT. (01/05/2004)
0 ud × 38.57 (40.88 con costes indirectos) = 0.00
Jacaranda mimosifolia (Jacaranda) de 12 a 14 cm. de perímetro de tronco, suministrado en contenedor y plantación en hoyo de 1x1x1x m., incluso apertura del mismo con los medios indicados, abonado, formación de alcorque y primer riego.

| Código | Ud | Descripción | Rendimiento | Precio | Importe |
|---|---|---|---|---|---|
| MAO-002 | h | Encargado general | 0.2 | 20.46 | 4.09 |
| MAO-006 | h | Peón especialista | 0.5 | 16.72 | 8.36 |
| MAQ-002A1 | h | Retroexcavadora ruedas hidráulica 51/70 cv | 0.05 | 29.27 | 1.46 |
| MAQ-005A3 | h | Camión cisterna 10.000l | 0.01 | 29.27 | 0.29 |
| MAT8PT159 | kg | Abono NPK lenta lib. 3-6 meses | 0.002 | 1.78 | 0.00 |
| MATAGUA | m³ | Agua | 0.09 | 0.71 | 0.06 |
| MATPLP28EC205 | Ud | Jacaranda mimosifolia 12-14 cont (material; 01/05/2004) | 1 | 22.42 | 22.42 |
| MATPT10 | Ud | Tutor plantaciones+amarre | 1 | 1.85 | 1.85 |
| MATPT110 | kg | Estiercol | 1 | 0.04 | 0.04 |
|  |  | Total |  |  | 38.57 |

Claves: perímetro, contenedor, jacaranda, plantación, tronco, medio, riego, alcorque, suministro

**P-102AMBPL33** ud Plantación de Veronica filiformis 10-15 cm. (01/05/2004)
0 ud × 1.33 (1.41 con costes indirectos) = 0.00
Veronica filiformis (Veronica) de 0,10 a 0,15 m. de altura, suministrado en contenedor y plantación en hoyo de 0,4x0,4x0,4 m., incluso apertura del mismo a mano, abonado, formación de alcorque y primer riego.

| Código | Ud | Descripción | Rendimiento | Precio | Importe |
|---|---|---|---|---|---|
| MAO-002 | h | Encargado general | 0.01 | 20.46 | 0.20 |
| MAO-006 | h | Peón especialista | 0.025 | 16.72 | 0.42 |
| MAQ-005A3 | h | Camión cisterna 10.000l | 0.002 | 29.27 | 0.06 |
| MAT8PT159 | kg | Abono NPK lenta lib. 3-6 meses | 0.02 | 1.78 | 0.04 |
| MATAGUA | m³ | Agua | 0.016 | 0.71 | 0.01 |
| MATPLP28EH300 | Ud | Veronica filiformis 10-15 cm. (material; 01/05/2004) | 1 | 0.56 | 0.56 |
| MATPT110 | kg | Estiercol | 1 | 0.04 | 0.04 |
|  |  | Total |  |  | 1.33 |

Claves: riego, plantación, suministro, mano, contenedor, alcorque

**P-102AMBPL34** ud Plantación de Origanum vulgare 20-30 cm. CONT. (01/05/2004)
0 ud × 1.84 (1.95 con costes indirectos) = 0.00
Origanum vulgare (Orégano) de 0,20 a 0,30 m. de altura, suministrado en contenedor y plantación en hoyo de 0,6x0,6x0,6 m., incluso apertura del mismo a mano, abonado, formación de alcorque y primer riego.

| Código | Ud | Descripción | Rendimiento | Precio | Importe |
|---|---|---|---|---|---|
| MAO-002 | h | Encargado general | 0.02 | 20.46 | 0.41 |
| MAO-006 | h | Peón especialista | 0.04 | 16.72 | 0.67 |
| MAQ-005A3 | h | Camión cisterna 10.000l | 0.002 | 29.27 | 0.06 |
| MAT8PT159 | kg | Abono NPK lenta lib. 3-6 meses | 0.02 | 1.78 | 0.04 |
| MATAGUA | m³ | Agua | 0.016 | 0.71 | 0.01 |
| MATPLP28EH040 | Ud | Rosa sp 20-30 cm. cont. (material; 01/05/2004) | 1 | 0.61 | 0.61 |
| MATPT110 | kg | Estiercol | 1 | 0.04 | 0.04 |
|  |  | Total |  |  | 1.84 |

Claves: contenedor, plantación, riego, alcorque, mano, suministro

**P-102AMBPL35** ud Plantación de Mentha spicata 30-50 cm. CONT. (01/05/2004)
0 ud × 2.1 (2.23 con costes indirectos) = 0.00
Mentha spicata (Menta) de 0,30 a 0,50 m. de altura, suministrado en contenedor y plantación en hoyo de 0,4x0,4x0,4 m., incluso apertura del mismo a mano, abonado, formación de alcorque y primer riego.

| Código | Ud | Descripción | Rendimiento | Precio | Importe |
|---|---|---|---|---|---|
| MAO-002 | h | Encargado general | 0.02 | 20.46 | 0.41 |
| MAO-006 | h | Peón especialista | 0.04 | 16.72 | 0.67 |
| MAQ-005A3 | h | Camión cisterna 10.000l | 0.002 | 29.27 | 0.06 |
| MAT8PT159 | kg | Abono NPK lenta lib. 3-6 meses | 0.02 | 1.78 | 0.04 |
| MATAGUA | m³ | Agua | 0.016 | 0.71 | 0.01 |
| MATPLP28EH030 | Ud | Mentha spicata 30-50 cm. cont. (material; 01/05/2004) | 1 | 0.87 | 0.87 |
| MATPT110 | kg | Estiercol | 1 | 0.04 | 0.04 |
|  |  | Total |  |  | 2.1 |

Claves: alcorque, plantación, suministro, contenedor, mano, riego

**P-102AMBPL60** ud Plantación de Nerium oleander de 0,8-1,0 m en cepellón (28/07/2011)
256 ud × 2.54 (2.69 con costes indirectos) = 688.64
Plantación de Nerium Oleander de 0,8-1,0m de altura en contenedor incluso apertura de hoyo de 40 cm de diámetro y 40 cm de profundidad con barrena acoplada a miniexcavadora, suministro y colocación de planta, aporte de estiércol y abono, relleno de hoyo, alcorcado y riego de implantación.

| Código | Ud | Descripción | Rendimiento | Precio | Importe |
|---|---|---|---|---|---|
| MAO-002 | h | Encargado general | 0.01 | 20.46 | 0.20 |
| MAO-006 | h | Peón especialista | 0.085 | 16.72 | 1.42 |
| MAQ-002A5 | h | Mini-retroexcavadora tipo-1 | 0.02 | 11.56 | 0.23 |
| MAQ-005A3 | h | Camión cisterna 10.000l | 0.007 | 29.27 | 0.20 |
| MAT8PT159 | kg | Abono NPK lenta lib. 3-6 meses | 0.03 | 1.78 | 0.05 |
| MATAGUA | m³ | Agua | 0.01 | 0.71 | 0.01 |
| MATPT110 | kg | Estiercol | 2 | 0.04 | 0.08 |
| MATPL060 | Ud | Tamarix Nerium Oleander 0,8-1,0 m en contenedor (material; 28/07/2011) | 1 | 0.35 | 0.35 |
|  |  | Total |  |  | 2.54 |

| Medición | Uds. | Largo | Parcial |
|---|---|---|---|
| RS CY35 | 1 | 256 | 256.00 |
| Total |  |  | 256 |

### A1.2. EBAR Y TANQUES DE TORMENTAS (19/11/1998)
Importe: 15067038.8

#### A1.2.1. EBAR Y TT LOS BARRIOS (19/11/1998)
Importe: 4088339.4

##### A1.2.1.1. TRABAJOS PREVIOS Y MOV. TIERRAS EBAR y TT (LB) (01/01/2004)
Importe: 541024.12

**P1MT06A** m³ Demolición muro o losa hormigón armado+tte+canon
0 m³ × 46.51 (49.3 con costes indirectos) = 0.00

**P1MT06B** m³ Demolición muro en masa o mamposteria+tte+canon
33.08 m³ × 28.51 (30.22 con costes indirectos) = 999.68

| Medición | Uds. | Largo | Ancho | Alto | Parcial |
|---|---|---|---|---|---|
| Cimiento cerramiento | 1 | 98 | 0.4 | 0.4 | 15.68 |
| Varios cimentaciones caseta y otros | 1 | 58 |  | 0.3 | 17.40 |
| Total |  |  |  |  | 33.08 |

**P1MT06K** m² Demolición muro bloque o ladrillo
215.6 m² × 4.89 (5.18 con costes indirectos) = 1116.81

| Medición | Uds. | Largo | Alto | Parcial |
|---|---|---|---|---|
| Cimiento | 1 | 98 | 2.2 | 215.60 |
| Total |  |  |  | 215.6 |

**P1MT06C** m² Demolición pavimento hormigón o acerado 40 cm espesor+tte+canon
0 m² × 6.28 (6.66 con costes indirectos) = 0.00

**P1MT06D** m³ Demolición pavimento de mezcla bituminosa+tte+canon
0 m³ × 14.07 (14.91 con costes indirectos) = 0.00

**P1MT06H** m3 Demolición edific. medios mecánicos (08/04/2020)
502.5 m3 × 12.67 (13.43 con costes indirectos) = 6748.58
Demolición completa de edificación,mediante la utilización de medios mecánicos incluidas las siguientes operaciones: retirada y limpieza de elementos e instalaciones (instalaciones eléctricas, desmontaje de cuadros, desmontaje de perfiles, carpintería, ventanas,...), retirada y demolición de hormigón armado (incluido zapatas), hormigón en masa, tabiquería de ladrillo o bloques, forjados y viguetas. i/retirada de escombros a pie de carga, precorte y corte de armaduras con disco, maquinaria auxiliar de obra. Unidad totalmente terminada medido como volumen aparente desde cubierta hasta losa forjado.

| Código | Ud | Descripción | Rendimiento | Precio | Importe |
|---|---|---|---|---|---|
| MAO-002 | h | Encargado general | 0.01 | 20.46 | 0.20 |
| MAO-007 | h | Peón general | 0.1 | 16.6 | 1.66 |
| MAQ-002A2 | h | Retroexcavadora ruedas hidráulica 71/100 CV | 0.2 | 31.53 | 6.31 |
| MAQ-004A2 | h | Camión basculante 4x4 14 t. | 0.1 | 24.02 | 2.40 |
| MAQ-006A | h | Compresor 31/70 CV, 2 martillos, s/MO | 0.2 | 3.73 | 0.75 |
| OTRO-CANON1 | m³ | Canon vertido+clasif.residuos+RCD (excav o demolic) | 0.5 | 2.69 | 1.35 |
|  |  | Total |  |  | 12.67 |

| Medición | Uds. | Largo | Alto | Parcial |
|---|---|---|---|---|
| caseta-1 | 1 | 58 | 3.5 | 203.00 |
| caseta-2 | 1 | 65 | 3.5 | 227.50 |
| Silos y otros | 1 | 9 | 8 | 72.00 |
| Total |  |  |  | 502.5 |

**P-102AMB-PL01** m² Preparación del terreno y laboreo mecánico
0 m² × 0.18 (0.19 con costes indirectos) = 0.00

**P-102AMB-PL03** m² Desbroce manual y selectivo del terreno
0 m² × 5.42 (5.75 con costes indirectos) = 0.00

**P1MT01B** m² Desbroce y limpieza con med mec.(alta densidad arbórea)
198 m² × 3.88 (4.11 con costes indirectos) = 813.78

| Medición | Uds. | Largo | Parcial |
|---|---|---|---|
| Zona densa prox. a río | 0.15 | 1320 | 198.00 |
| Nota: Sólo se desbroza la franja afectada por entronque a cauce |  |  |  |
| Total |  |  | 198 |

**P1MT01A** m² Desbroce y limpieza con med mec.(baja densidad arbórea)
14384 m² × 0.19 (0.2 con costes indirectos) = 2876.80

| Medición | Uds. | Largo | Parcial |
|---|---|---|---|
| Desbroce de parcela incl banda de exp. temporal | 1 | 14384 | 14384.00 |
| medición s/ CAD |  |  |  |
| Total |  |  | 14384 |

**P1MT02A** m² Excavación de tierra vegetal de 35 cm
14582 m² × 0.26 (0.28 con costes indirectos) = 4082.96

| Medición | Uds. | Largo | Parcial |
|---|---|---|---|
| Desbroce de banda | 1 | 14384 | 14384.00 |
|  | 1 | 198 | 198.00 |
| Total |  |  | 14582 |

**P1MT02B** m² Extendido de tierra vegetal procedente excav/acopio 35 cm
14582 m² × 0.27 (0.29 con costes indirectos) = 4228.78

| Medición | Uds. | Largo | Parcial |
|---|---|---|---|
| Desbroce de banda | 1 | 14384 | 14384.00 |
|  | 1 | 198 | 198.00 |
| Nota: No descuenta superficie urbanizada ya que será reutilizada |  |  |  |
| en zonas de demolición |  |  |  |
| DP** |  |  |  |
| Total |  |  | 14582 |

**P1MT03A1** m³ Excavación localizadas roca+agotam+Tte vertedero
0 m³ × 12.01 (12.73 con costes indirectos) = 0.00

**P1MT03B1** m³ Excavación localizadas medio-duro+agotam+Tte vertedero
0 m³ × 3.86 (4.09 con costes indirectos) = 0.00

**P1MT03B2** m³ sobrecoste excav. localizadas bajo servicios
0 m³ × 0.98 (1.04 con costes indirectos) = 0.00

**P1MT03C1** m³ Excavación loc. blando/medio+agotam+recintos tablest/apan EBAR
10875 m³ × 11.54 (12.23 con costes indirectos) = 133001.25

| Medición | Uds. | Largo | Alto | Parcial |
|---|---|---|---|---|
| Excav. zona pozos | 1 | 450 | 8.3 | 3735.00 |
| EXca. zona tanque | 1 | 1050 | 6.8 | 7140.00 |
| Incl. sobreexcav de 1,0m |  |  |  |  |
| Total |  |  |  | 10875 |

**P1MT03G1** m³ Excavación de desmontes suelos + Tte a terraplén o vertedero
2697.5 m³ × 4.05 (4.29 con costes indirectos) = 11572.28

| Medición | Uds. | Largo | Alto | Parcial |
|---|---|---|---|---|
| Plataforma de urbanización saneo | 1 | 5395 | 0.5 | 2697.50 |
| Total |  |  |  | 2697.5 |

**P1MT03H** m³ Excavación de escollera existente+acopio+post. colocacion
0 m³ × 16.46 (17.45 con costes indirectos) = 0.00

**P1MT03I** m² Entibación zanjas y pozos blindada o monocodal
0 m² × 9.46 (10.03 con costes indirectos) = 0.00

**P1MT15-150A** m² Muro pantalla secante pilote mortero M150 DN 150
0 m² × 120.16 (127.37 con costes indirectos) = 0.00

**P1MT15-150B** m Micropilote DN 150 HA-30 Vaina 125/6 p.p. puntales+viga riostra
0 m × 84.58 (89.65 con costes indirectos) = 0.00

**P1MT09** m² Tablestacado recuperable o perdido cualquier profundidad
3060 m² × 79.23 (83.98 con costes indirectos) = 256978.80

| Medición | Uds. | Largo | Alto | Parcial |
|---|---|---|---|---|
| Perímetro a distancia mín 2.3m de muro | 1 | 170 | 18 | 3060.00 |
| Nota: No contempla prezanja-rebaje |  |  |  |  |
| profundidad de hinca desde terreno natural |  |  |  |  |
| No considera recintos estrictos por razones de seguridad ** |  |  |  |  |
| Total |  |  |  | 3060 |

**P1MT04G** m³ Rellenos localizado con encachado roca mejora terreno
1500 m³ × 4.62 (4.9 con costes indirectos) = 7350.00

| Medición | Uds. | Largo | Alto | Parcial |
|---|---|---|---|---|
| Excav. zona pozos | 1 | 450 | 1 | 450.00 |
| EXca. zona tanque | 1 | 1050 | 1 | 1050.00 |
| Total |  |  |  | 1500 |

**P1MT04F** m³ Construcción cama de arena en tuberías
0 m³ × 13.33 (14.13 con costes indirectos) = 0.00

**P1MT04A** m³ Rellenos localizado con suelos proc. préstamo selec. 33 mm 95%PN
0 m³ × 5.06 (5.36 con costes indirectos) = 0.00

**P1MT04B** m³ Rellenos localizado con suelos proc. excav 150 mm 95%PN
0 m³ × 2.99 (3.17 con costes indirectos) = 0.00

**P1MT04C** m³ Rellenos localizado con suelos proc. préstamo 150 mm 95%PN
0 m³ × 4.29 (4.55 con costes indirectos) = 0.00

**P1MT04E** m³ Rellenos localizado con garbancillo 5/15
0 m³ × 9.66 (10.24 con costes indirectos) = 0.00

**P1MT04D** m³ Rellenos localizado con material filtrante 40/80 95%PN
51.2 m³ × 11.03 (11.69 con costes indirectos) = 598.53

| Medición | Uds. | Largo | Alto | Parcial |
|---|---|---|---|---|
| Losa | 1 | 256 | 0.2 | 51.20 |
| Total |  |  |  | 51.2 |

**P1MT05A** m³ Formación de terraplén suelo adecuado préstamo 95% PN
120 m³ × 3.59 (3.81 con costes indirectos) = 457.20

| Medición | Uds. | Largo | Parcial |
|---|---|---|---|
| Varios | 1 | 120 | 120.00 |
| Total |  |  | 120 |

**P1MT05C** m³ Formación de terraplén procedente de excavación 95% PN
120 m³ × 1.54 (1.63 con costes indirectos) = 195.60

| Medición | Uds. | Largo | Parcial |
|---|---|---|---|
| Varios | 1 | 120 | 120.00 |
| Total |  |  | 120 |

**P1MT05B** m³ Formación de terraplén procedente de préstamos suelo selec.95%PN
12368.5 m³ × 4.3 (4.56 con costes indirectos) = 56400.36

| Medición | Uds. | Largo | Alto | Parcial |
|---|---|---|---|---|
| Saneo plataforma acceso trabajos | 1 | 5395 | 0.5 | 2697.50 |
| Plataforma urbanización | 1 | 5090 | 1.9 | 9671.00 |
| Total |  |  |  | 12368.5 |

**P4HG-002F** m³ Hormigón HNE-150 y/o ciclópeo cruces arroyo
0 m³ × 31.13 (33 con costes indirectos) = 0.00

**P4HG-002B** m³ Hormigón HM-20/B/20/IIa Elementos horizontales y verticales
0 m³ × 55.85 (59.2 con costes indirectos) = 0.00

**P4HG-002C** m³ Hormigón HM-20/B/20/III y IV-Qb SR horizontales y verticales
0 m³ × 57.65 (61.11 con costes indirectos) = 0.00

**P1MT08ESC150** m³ Escollera 150 Kg careada
0 m³ × 14.57 (15.44 con costes indirectos) = 0.00

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
0 m² × 1.69 (1.79 con costes indirectos) = 0.00

**P3LAM1** m² Imperm. muros+Lámina dren PE+Geotex 200 g (08/02/2008)
0 m² × 10.67 (11.31 con costes indirectos) = 0.00
Drenaje de muros con lámina nodular con marcado CE de polietileno virgen con geotextil incorporado y doble nódulo de 12 mm. de altura nod, capacidad de drenaje 1,2 l / s y resistencia a compresión de 90 kn/m2. Delta Drain o similar, p.p. de fijación al soporte con taco espiga de polipropileno, a razón de 3 uds / m2 y sellado de solapes de anchura de 10 cm. con banda autoadhesiva a dos caras de caucho butilo Delta Fix, incluso impermeabilización del paramento de hormigón con dos manos de emulsión bituminosa modificada 0.7kg/m2 , según CTE/DB-HS 1. Unidad totalmente terminada, incluso remate de conexión a dren.

| Código | Ud | Descripción | Rendimiento | Precio | Importe |
|---|---|---|---|---|---|
| MAT1201110 | m2 | Emulsión asfáltica impermeabilizante (material; 17/10/2011) | 1 | 1.07 | 1.07 |
| MATLAM | M2 | Lámina drenate polietileno Delta Drain (material; 08/02/2008) | 1.1 | 5.26 | 5.79 |
| MATLAM2 | Ud | Taco espiga polipropileno diám. 8 mm. (material; 08/02/2008) | 3 | 0.07 | 0.21 |
| MATBANDA | Ml | Banda autoadhesiva caucho butilo Delta Fix (material; 08/02/2008) | 0.58 | 0.99 | 0.57 |
| MAT3GEOTEX2 | m² | Geotextil 200g/m2 (material; 13/07/2013) | 1 | 0.93 | 0.93 |
| MAO-001 | h | Cuadrilla "A" | 0.05 | 42 | 2.10 |
|  |  | Total |  |  | 10.67 |

**P1MT020A** m² Lámina polietileno+geotextil (06/04/2011)
256 m² × 2.68 (2.84 con costes indirectos) = 727.04
Suministro y colocación de lámina polietileno y geotextil no tejido incluso medios auxiliares para su sujección provisional durante su colocación y p.p de solapes (mínimo 0,30m) entre paños y mermas. Unidad totalmente terminada.

| Código | Ud | Descripción | Rendimiento | Precio | Importe |
|---|---|---|---|---|---|
| MAO-007 | h | Peón general | 0.02 | 16.6 | 0.33 |
| MAQ-002A1 | h | Retroexcavadora ruedas hidráulica 51/70 cv | 0.001 | 29.27 | 0.03 |
| MAT3GEOTEX3 | m² | Lámina polietileno+geotex (material; 09/10/2015) | 1.2 | 1.93 | 2.32 |
|  |  | Total |  |  | 2.68 |

Claves: mecánico, filamento, base, tejido, geotextil, escollera, capa, colocación, unión, polipropileno, ejecución, superficie, suministro, perforación, cono, rotura, deformación, tracción, resistencia, térmico

| Medición | Uds. | Largo | Alto | Parcial |
|---|---|---|---|---|
| Losa | 1 | 256 | 1 | 256.00 |
| Total |  |  |  | 256 |

**P1MT08BASEZA1** m³ Zahorra artificial
4577.98 m³ × 10.9 (11.55 con costes indirectos) = 52875.67

| Medición | Uds. | Largo | Ancho | Alto | Parcial |
|---|---|---|---|---|---|
| Plataforma hincado y pilotes DP** | 1 | 40 | 60 | 0.15 | 360.000 |
| Relleno mejora de terreno en el interior de recinto tablestacado |  |  |  |  |  |
| Excav. zona pozos | 1 | 450 |  | 8.39 | 3775.500 |
| EXca. zona tanque | 1 | 1050 |  | 6.8 | 7140.000 |
| A descontar |  |  |  |  |  |
| Tanque | -1 | 32 | 25.4 | 5.79 | -4706.112 |
| tanque canal de recogida | -1 | 3.8 | 25.4 | 7.39 | -713.283 |
| Pozo seco y cámara húmeda | -1 | 155.32 |  | 7.1 | -1102.772 |
| Canales y pozo | -1 | 69.68 |  | 3 | -209.040 |
| Pozo gruesos | -1 | 5.7 | 5.9 | 1 | -33.630 |
| Arqueta de alivio | -1 | 37.64 |  | 3.61 | -135.880 |
| Mejora del terreno desde Ztn hasta losa | 1 | 127 |  | 1.6 | 203.200 |
| Nota: medición de base de pavimento incl. en urbanización |  |  |  |  |  |
| Total |  |  |  |  | 4577.98 |

**P1MT08BASEZA2** m² Escarificado camino +30%Zahorra artificial
0 m² × 1.86 (1.97 con costes indirectos) = 0.00

##### A1.2.1.2. ESTRUCTURA DE HORMIGÓN (lLB) (28/06/2004)
Importe: 1098234.92

**P1MT06E** m² Corte junta diamante y apertura hueco. (08/02/2008)
0 m² × 68.57 (72.68 con costes indirectos) = 0.00
Corte de hormigón y apertura de hueco de dimensión variable mediante apertura de taladros y corte con disco e hilo de diamante, incluidas operaciones demolición de hormigón armado del recinto interior comprendido, de espesor variable con retromartillo rompedor, corte de armaduras con disco, retirada de escombros a pie de carga, maquinaria auxiliar de obra, carga y transporte a vertedero, incluso canon de vertido. Incluso p.p. de operaciones de remate del hormigón visto con mortero sulforresistente sin retracción. Unidad completa

| Código | Ud | Descripción | Rendimiento | Precio | Importe |
|---|---|---|---|---|---|
| MAO-002 | h | Encargado general | 0.2 | 20.46 | 4.09 |
| MAO-007 | h | Peón general | 1 | 16.6 | 16.60 |
| MAQ-002A2 | h | Retroexcavadora ruedas hidráulica 71/100 CV | 0.8 | 31.53 | 25.22 |
| MAQ-004A2 | h | Camión basculante 4x4 14 t. | 0.2 | 24.02 | 4.80 |
| MAQ-006A | h | Compresor 31/70 CV, 2 martillos, s/MO | 1.5 | 3.73 | 5.60 |
| MAQ-018 | h | Cortadora hormigón-asfalto. disco diamante+elementos | 1.5 | 6.38 | 9.57 |
| OTRO-CANON1 | m³ | Canon vertido+clasif.residuos+RCD (excav o demolic) | 1 | 2.69 | 2.69 |
|  |  | Total |  |  | 68.57 |

**P0TP0ST080** ud Apertura de hueco en hormigón DN80 (01/06/2010)
0 ud × 205.74 (218.08 con costes indirectos) = 0.00
Apertura de hueco en losa o muro de hormigón de sección variable (hasta 0,5m) de diámetro DN80mm. Unidad completa incluso carga y retirada de escombros a punto limpio.

| Código | Ud | Descripción | Rendimiento | Precio | Importe |
|---|---|---|---|---|---|
| MAO-001 | h | Cuadrilla "A" | 1 | 42 | 42.00 |
| MAQ-006B | h | Martillo hidráulico 1000-1500 kg, s/MO | 1 | 4.45 | 4.45 |
| MAQ-1300 | h | Equipo sacatestigos (maquinaria; 25/07/2017) | 2 | 53.77 | 107.54 |
| MAQ-004A2 | h | Camión basculante 4x4 14 t. | 0.01 | 24.02 | 0.24 |
| MAT12000 | ud | Equipo y elementos auxiliares para corte de acero (material; 01/06/2010) | 1 | 1.12 | 1.12 |
| MAT00ST080 | ud | Sacatestigos DN 80 mm (material; 09/10/2018) | 1 | 40.32 | 40.32 |
| OTRO-CANON1 | m³ | Canon vertido+clasif.residuos+RCD (excav o demolic) | 0.1 | 2.69 | 0.27 |
| % MATAUX | % | Material auxiliar (08/10/2018) | 5 % | 195.94 | 9.80 |
|  |  | Total |  |  | 205.74 |

**P0TP0ST160** ud Apertura de hueco en hormigón DN160 (01/06/2010)
0 ud × 267.54 (283.59 con costes indirectos) = 0.00
Apertura de hueco en losa o muro de hormigón de sección variable (hasta 0,5m) de diámetro DN160mm. Unidad completa incluso carga y retirada de escombros a punto limpio.

| Código | Ud | Descripción | Rendimiento | Precio | Importe |
|---|---|---|---|---|---|
| MAO-001 | h | Cuadrilla "A" | 1.5 | 42 | 63.00 |
| MAQ-006B | h | Martillo hidráulico 1000-1500 kg, s/MO | 1.25 | 4.45 | 5.56 |
| MAQ-1300 | h | Equipo sacatestigos | 2.1 | 53.77 | 112.92 |
| MAQ-004A2 | h | Camión basculante 4x4 14 t. | 0.01 | 24.02 | 0.24 |
| MAT12000 | ud | Equipo y elementos auxiliares para corte de acero | 1 | 1.12 | 1.12 |
| MAT00ST160 | ud | Sacatestigos DN 160 mm (material; 09/10/2018) | 1 | 71.69 | 71.69 |
| OTRO-CANON1 | m³ | Canon vertido+clasif.residuos+RCD (excav o demolic) | 0.1 | 2.69 | 0.27 |
| % MATAUX | % | Material auxiliar | 5 % | 254.80 | 12.74 |
|  |  | Total |  |  | 267.54 |

**P0TP0ST200** ud Apertura de hueco en hormigón DN200 (01/06/2010)
0 ud × 349.81 (370.8 con costes indirectos) = 0.00
Apertura de hueco en losa o muro de hormigón de sección variable (hasta 0,5m) de diámetro DN200mm. Unidad completa incluso carga y retirada de escombros a punto limpio.

| Código | Ud | Descripción | Rendimiento | Precio | Importe |
|---|---|---|---|---|---|
| MAO-001 | h | Cuadrilla "A" | 2 | 42 | 84.00 |
| MAQ-006B | h | Martillo hidráulico 1000-1500 kg, s/MO | 1.25 | 4.45 | 5.56 |
| MAQ-1300 | h | Equipo sacatestigos | 3 | 53.77 | 161.31 |
| MAQ-004A2 | h | Camión basculante 4x4 14 t. | 0.01 | 24.02 | 0.24 |
| MAT12000 | ud | Equipo y elementos auxiliares para corte de acero | 1 | 1.12 | 1.12 |
| MAT00ST200 | ud | Sacatestigos DN 200 mm (material; 25/07/2017) | 1 | 80.65 | 80.65 |
| OTRO-CANON1 | m³ | Canon vertido+clasif.residuos+RCD (excav o demolic) | 0.1 | 2.69 | 0.27 |
| % MATAUX | % | Material auxiliar | 5 % | 333.15 | 16.66 |
|  |  | Total |  |  | 349.81 |

**P0TP0ST250** ud Apertura de hueco en hormigón DN250 (01/06/2010)
0 ud × 363.33 (385.13 con costes indirectos) = 0.00
Apertura de hueco en losa o muro de hormigón de sección variable (hasta 0,5m) de diámetro DN250mm. Unidad completa incluso carga y retirada de escombros a punto limpio.

| Código | Ud | Descripción | Rendimiento | Precio | Importe |
|---|---|---|---|---|---|
| MAO-001 | h | Cuadrilla "A" | 2.2 | 42 | 92.40 |
| MAQ-006B | h | Martillo hidráulico 1000-1500 kg, s/MO | 1.25 | 4.45 | 5.56 |
| MAQ-1300 | h | Equipo sacatestigos | 3 | 53.77 | 161.31 |
| MAQ-004A2 | h | Camión basculante 4x4 14 t. | 0.01 | 24.02 | 0.24 |
| MAT12000 | ud | Equipo y elementos auxiliares para corte de acero | 1 | 1.12 | 1.12 |
| MAT00ST250 | ud | Sacatestigos DN 250 mm (material; 09/10/2018) | 1 | 85.13 | 85.13 |
| OTRO-CANON1 | m³ | Canon vertido+clasif.residuos+RCD (excav o demolic) | 0.1 | 2.69 | 0.27 |
| % MATAUX | % | Material auxiliar | 5 % | 346.03 | 17.30 |
|  |  | Total |  |  | 363.33 |

**P0TP0ST300** ud Apertura de hueco en hormigón DN300 (01/06/2010)
0 ud × 400.08 (424.08 con costes indirectos) = 0.00
Apertura de hueco en losa o muro de hormigón de sección variable (hasta 0,5m) de diámetro DN300mm. Unidad completa incluso carga y retirada de escombros a punto limpio.

| Código | Ud | Descripción | Rendimiento | Precio | Importe |
|---|---|---|---|---|---|
| MAO-001 | h | Cuadrilla "A" | 2.5 | 42 | 105.00 |
| MAQ-006B | h | Martillo hidráulico 1000-1500 kg, s/MO | 1.25 | 4.45 | 5.56 |
| MAQ-1300 | h | Equipo sacatestigos | 3 | 53.77 | 161.31 |
| MAQ-004A2 | h | Camión basculante 4x4 14 t. | 0.01 | 24.02 | 0.24 |
| MAT12000 | ud | Equipo y elementos auxiliares para corte de acero | 1 | 1.12 | 1.12 |
| MAT00ST300 | ud | Sacatestigos DN 300 mm (material; 09/10/2018) | 1 | 107.53 | 107.53 |
| OTRO-CANON1 | m³ | Canon vertido+clasif.residuos+RCD (excav o demolic) | 0.1 | 2.69 | 0.27 |
| % MATAUX | % | Material auxiliar | 5 % | 381.03 | 19.05 |
|  |  | Total |  |  | 400.08 |

**P4HG-001A** m³ Hormigón HM-12.5/p/20/IIa
0 m³ × 40.72 (43.16 con costes indirectos) = 0.00

**P4HG-001B** m³ Hormigón HM-12.5/p/20/IV
0 m³ × 42.55 (45.1 con costes indirectos) = 0.00

**P4HG-002A** m³ Hormigón HL-150/P/20 Elementos horizontales y verticales
145.58 m³ × 46.19 (48.96 con costes indirectos) = 7127.60

| Medición | Uds. | Largo | Ancho | Alto | Parcial |
|---|---|---|---|---|---|
| Superficie EBAr +Tanque incl losa acerado | 1 | 1350 |  | 0.1 | 135.00 |
| Losa calderín | 1 | 4 | 16 | 0.1 | 6.40 |
| Muro | 1 | 11 | 3.8 | 0.1 | 4.18 |
| Total |  |  |  |  | 145.58 |

**P4HG-002B** m³ Hormigón HM-20/B/20/IIa Elementos horizontales y verticales
0 m³ × 55.85 (59.2 con costes indirectos) = 0.00

**P4HG-002C** m³ Hormigón HM-20/B/20/III y IV-Qb SR horizontales y verticales
0 m³ × 57.65 (61.11 con costes indirectos) = 0.00

**P4HG-003AHV** m³ Hormigón HA-25/B/20/IIa horizontales y verticales
0 m³ × 60.54 (64.17 con costes indirectos) = 0.00

**P4HG-004AHV** m³ Hormigón HA-30/B/20/IIIa horizontales y verticales
48 m³ × 73.09 (77.48 con costes indirectos) = 3719.04

| Medición | Uds. | Largo | Ancho | Alto | Parcial |
|---|---|---|---|---|---|
| Losa caderín | 1 | 16 | 4 | 0.5 | 32.00 |
| Anclajes calderín | 1 | 4 | 2 | 2 | 16.00 |
| Total |  |  |  |  | 48 |

**P4HG-004A2H** m³ Hormigón HA-30/B/20/IV+Qb+SR soleras, cimentaciones, forjados
1528.89 m³ × 77.3 (81.94 con costes indirectos) = 125277.25

| Medición | Uds. | Largo | Ancho | Alto | Parcial |
|---|---|---|---|---|---|
| EBAR |  |  |  |  |  |
| Pozo seco+húmedo | 1 | 163.8 |  | 1.2 | 196.56 |
| Canales+pozo | 1 | 75.4 |  | 0.8 | 60.32 |
| Losa nave | 1 | 254 |  | 0.6 | 152.40 |
| Tanque | 1 | 34.2 | 26 | 1.2 | 1067.04 |
| Arqueta de alivio | 1 | 44.86 |  | 0.6 | 26.92 |
| Muros tierras | 1 | 11 | 3.3 | 0.5 | 18.15 |
|  | 1 | 10 | 1.5 | 0.5 | 7.50 |
| Total |  |  |  |  | 1528.89 |

**P4HG-004A2V** m³ Hormigón HA-30/B/20/IV+Qb SR muros, alzados, pilares y vigas
1402.85 m³ × 84.97 (90.07 con costes indirectos) = 126354.70

| Medición | Uds. | Largo | Ancho | Alto | Parcial |
|---|---|---|---|---|---|
| Pozo seco y húmedo | 1 | 13.4 | 0.8 | 8.6 | 92.19 |
|  | 3 | 10 | 0.8 | 8.6 | 206.40 |
|  | -1 | 4.5 | 0.4 | 4.7 | -8.46 |
| Canales y pozo gruesos | 1 | 11.8 | 0.6 | 5.9 | 41.77 |
| Muro divisorio | 1 | 4.5 | 0.4 | 5.9 | 10.62 |
| Muros divisorios | 1 | 4.5 | 0.6 | 3 | 8.10 |
| Muros divisorios | 3 | 7 | 0.5 | 3 | 31.50 |
| Pozo gruesos | 1 | 14 | 0.6 | 1 | 8.40 |
|  | 1 | 4.5 | 0.8 | 5.9 | 21.24 |
| Tanque muro divisorio | 1 | 25.4 | 0.8 | 8.4 | 170.69 |
| Tanque Muro perimetral | 1 | 25.4 | 0.8 | 6.7 | 136.14 |
|  | 1 | 25.4 | 2 | 1.5 | 76.20 |
|  | 2 | 32 | 0.8 | 6 | 307.20 |
|  | 1 | 25.4 | 0.25 | 1.58 | 10.03 |
| Perímetro | 2 | 2.4 | 0.25 | 0.75 | 0.90 |
|  | 2 | 32 | 0.25 | 0.75 | 12.00 |
| Tamices | 1 | 15 | 0.25 | 0.75 | 2.81 |
| Cobijas | 1 | 15 | 0.25 | 0.75 | 2.81 |
| Accesos y otros | 2 | 3 | 0.25 | 0.75 | 1.13 |
| Alivios | -1 | 3 | 0.8 | 1.2 | -2.88 |
|  | -1 | 10 | 0.8 | 1.2 | -9.60 |
| Deflector pozo humedo | 1 | 2.8 | 0.2 | 7.7 | 4.31 |
| Muros basculantes | 4 | 2.5 | 0.5 | 6.7 | 33.50 |
| Muros divisorios canales | 4 | 25.1 | 0.5 | 1 | 50.20 |
| Arqueta alivio | 1 | 16.5 | 0.4 | 4.35 | 28.71 |
| Arqueta clapeta | 1 | 8 | 0.4 | 4.35 | 13.92 |
| pilares | 20 | 0.25 |  | 5.2 | 26.00 |
| Vigas porticos 2 a 6 | 5 | 23.8 |  | 0.25 | 29.75 |
| Vigas | 1 | 23.8 |  | 0.35 | 8.33 |
| Muro sostenimiento tierras |  |  |  |  |  |
|  | 1 | 11 | 0.3 | 3 | 9.90 |
|  | 1 | 10 | 0.3 | 3 | 9.00 |
| arqueta bombeo vaciado | 1 | 11 | 1.2 | 2 | 26.40 |
| Arqueta de bomba cámara seca | 1 | 2.5 | 1.2 | 1 | 3.00 |
| Macizos de anclaje | 6 | 0.8 | 1 | 1.8 | 8.64 |
| Recrecido de pilotes | 11 |  |  | 2.8 | 30.80 |
| Muretes separadores antivórtice | 6 | 1 | 0.2 | 1 | 1.20 |
| Total |  |  |  |  | 1402.85 |

**P4ETT-004E-E1** m² Encof/desenc. Cimientos OCULTOS
368.54 m² × 13.55 (14.36 con costes indirectos) = 5292.23

| Medición | Uds. | Largo | Alto | Parcial |
|---|---|---|---|---|
| EBAR secc. transversal | 2 | 29 |  | 58.00 |
| Cámara húmeda lateral | 2 | 14.64 |  | 29.28 |
| Pozo gruesos | 1 | 5 |  | 5.00 |
|  | 1 | 11.5 |  | 11.50 |
| Losa nave | 1 | 66.5 | 0.6 | 39.90 |
| Muros tierras | 1 | 11 | 0.5 | 5.50 |
|  | 1 | 10 | 0.5 | 5.00 |
| Arqueta alivio | 1 | 23 | 0.6 | 13.80 |
| Tanque | 2 | 47.3 |  | 94.60 |
|  | 1 | 31.2 |  | 31.20 |
|  | 2 | 23.8 | 1.2 | 57.12 |
| Arqueta de pozo vaciado | 1 | 12.2 | 1.2 | 14.64 |
| Arqueta bomba vaciado | 1 | 2.5 | 1.2 | 3.00 |
| Total |  |  |  | 368.54 |

**P4ETT-004A-E2** m² Encof/desenc. muros y paramentos RECTOS y VISTOS
4439.15 m² × 20.86 (22.11 con costes indirectos) = 98149.61

| Medición | Uds. | Largo | Alto | Parcial |
|---|---|---|---|---|
| EBAR |  |  |  |  |
| Pozo seco y húmedo | 2 | 13.4 | 8.9 | 238.52 |
|  | 6 | 10 | 8.9 | 534.00 |
| Canales y pozo gruesos | 2 | 11.8 | 5.9 | 139.24 |
| Muro divisorio | 2 | 4.5 | 3 | 27.00 |
| Muros divisorios | 2 | 4.5 | 3 | 27.00 |
| Muros divisorios | 6 | 7 | 3 | 126.00 |
| Pozo gruesos | 2 | 14 | 1 | 28.00 |
|  | 2 | 4.5 | 6.9 | 62.10 |
| Tanque muro divisorio | 2 | 25.4 | 8.9 | 452.12 |
| Tanque Muro perimetral | 2 | 25.4 | 6.7 | 340.36 |
|  | 2 | 25.4 | 1.5 | 76.20 |
|  | 4 | 32 | 6 | 768.00 |
|  | 2 | 25.4 | 1.58 | 80.26 |
| Tamices | 2 | 15 | 0.75 | 22.50 |
| Cobijas | 2 | 15 | 0.75 | 22.50 |
| Accesos y otros | 4 | 3 | 0.75 | 9.00 |
| Alivios | -2 | 3 | 1.2 | -7.20 |
|  | -2 | 10 | 1.2 | -24.00 |
| Deflector pozo humedo | 2 | 2.8 | 7.7 | 43.12 |
| Muros basculantes | 8 | 2.5 | 6.7 | 134.00 |
| Muros divisorios canales | 8 | 25.1 | 1 | 200.80 |
| Arqueta alivio | 2 | 16.5 | 4.35 | 143.55 |
| Arqueta clapeta | 2 | 8 | 4.35 | 69.60 |
| pilares | 20 | 5.2 | 2 | 208.00 |
| Vigas | 5 | 23.5 | 2 | 235.00 |
|  | 1 | 23.5 | 2.4 | 56.40 |
| Muro sostenimiento tierras |  |  |  |  |
|  | 2 | 11 | 3 | 66.00 |
|  | 2 | 10 | 3 | 60.00 |
| arqueta bombeo vaciado | 2 | 11 | 2 | 44.00 |
| Arqueta de bomba cámara seca | 2 | 2.5 | 1 | 5.00 |
| Macizos de anclaje | 12 | 2.8 | 1 | 33.60 |
| Tapes de cierre | 1 | 10 | 0.8 | 8.00 |
|  | 4 |  | 1.2 | 4.80 |
|  | 1 |  | 3 | 3.00 |
| Recrecido de pilotes | 11 | 4 | 2.7 | 118.80 |
| Varios s/ nec DP** | 0.02 | 4194 |  | 83.88 |
| Total |  |  |  | 4439.15 |

**P4ETT-004C-E2** m² Encof/desenc. muros y paramentos CURVOS y VISTOS
0 m² × 23.4 (24.8 con costes indirectos) = 0.00

**P4CIMBRA** m³ Aparente cimbra
396.03 m³ × 19.43 (20.6 con costes indirectos) = 8158.22

| Medición | Uds. | Largo | Ancho | Alto | Parcial |
|---|---|---|---|---|---|
| Vigas | 5 | 23.8 | 0.5 | 5.2 | 309.40 |
|  | 1 | 23.8 | 0.7 | 5.2 | 86.63 |
| Total |  |  |  |  | 396.03 |

**P4ETT-002** kg Acero B-500-S
343814.8 kg × 1.32 (1.4 con costes indirectos) = 481340.72

| Medición | Uds. | Largo | Ancho | Alto | Parcial |
|---|---|---|---|---|---|
| MUROS |  |  |  |  |  |
| Pozo seco y húmedo #16/20 | 2 | 13.4 | 16.3 | 8.6 | 3756.82 |
| #16/20 | 6 | 10 | 16.3 | 8.6 | 8410.80 |
| Canales y pozo gruesos #16/20 | 2 | 11.8 | 16.3 | 5.9 | 2269.61 |
| Muro divisorio #12/15 | 2 | 4.5 | 12.27 | 4.7 | 519.02 |
| Muros divisorios #16/20 | 2 | 4.5 | 16.3 | 3 | 440.10 |
| Muros divisorios #16/20 | 6 | 7 | 16.3 | 3 | 2053.80 |
| Pozo gruesos #16/20 | 2 | 14 | 16.3 | 1 | 456.40 |
| #16/20 | 2 | 4.6 | 16.3 | 6.9 | 1034.72 |
| Tanque muro divisorio #16/20 | 2 | 25.4 | 16.3 | 8.9 | 7369.56 |
| Tanque Muro perimetral #16/20 | 2 | 25.4 | 16.3 | 6.7 | 5547.87 |
| #20/20 | 2 | 25.4 | 25.5 | 1.5 | 1943.10 |
| #16/20 | 4 | 32 | 16.3 | 6 | 12518.40 |
| #12/15 | 2 | 25.4 | 12.27 | 1.58 | 984.84 |
| Tamices #12/15 | 2 | 15 | 12.27 | 0.75 | 276.08 |
| Cobijas #12/15 | 2 | 15 | 12.27 | 0.75 | 276.08 |
| Accesos y otros #12/15 | 4 | 3 | 12.27 | 0.75 | 110.43 |
| Alivios #16/20 | -2 | 3 | 16.3 | 1.2 | -117.36 |
| #16/20 | -2 | 10 | 16.3 | 1.2 | -391.20 |
| Deflector pozo humedo #12/15 | 2 | 2.8 | 12.27 | 7.7 | 529.08 |
| Muros basculantes #16/20 | 8 | 2.5 | 16.3 | 6.7 | 2184.20 |
| Muros divisorios canales #16/20 | 8 | 25.1 | 16.3 | 1 | 3273.04 |
| Arqueta alivio #12/15 | 2 | 16.5 | 12.27 | 4.35 | 1761.36 |
| Arqueta clapeta #12/15 | 2 | 8 | 12.27 | 4.35 | 853.99 |
| pilares | 1 | 2044 |  |  | 2044.00 |
| Vigas porticos 2 a 6 | 5 | 440 |  |  | 2200.00 |
| Portico-1 | 1 | 4702 |  |  | 4702.00 |
| Vigas atado coronación y muro-alzado | 1 | 10480 |  |  | 10480.00 |
| Muro sostenimiento tierras |  |  |  |  |  |
| #12/15 | 2 | 11 | 12.27 | 2.2 | 593.87 |
| #12/15 | 2 | 10 | 12.27 | 2.2 | 539.88 |
| arqueta bombeo vaciado #20/20 | 2 | 11 | 25.5 | 2 | 1122.00 |
| Arqueta de bomba cámara seca #20/20 | 2 | 2.5 | 25.5 | 1 | 127.50 |
| Macizos de anclaje | 12 | 0.8 | 12.27 | 1 | 117.79 |
| Recrecido de pilotes 110kg/m3 | 11 | 110 |  |  | 1210.00 |
| Refuerzos esquinas |  |  |  |  |  |
| Pozo seco y húmedo fi 20/20 ambas caras L=4m | 12 | 172 | 1.63 |  | 3364.32 |
| Canales fi16/20 ambas caras L=4m | 10 | 96 | 1.63 |  | 1564.80 |
| Tanque fi 16/20 ambas caras L=4m | 8 | 136 | 1.63 |  | 1773.44 |
| Arqueta de laivio fi 12/15 | 14 | 116 | 0.92 |  | 1494.08 |
| Arqueta bombeo | 8 | 40 | 1.63 |  | 521.60 |
| SOLERA-ALZADO armadura base alzados |  |  |  |  |  |
| Pozo | 2 | 47 | 16.3 | 1.2 | 1838.64 |
|  | 2 | 10 | 16.3 | 1.2 | 391.20 |
| Canales y pozo | 2 | 29 | 16.3 | 0.8 | 756.32 |
|  | 2 | 4.5 | 16.3 | 0.8 | 117.36 |
| Arqueta alivio | 2 | 23 | 12.27 | 0.6 | 338.65 |
|  | 2 | 2 | 12.27 | 0.6 | 29.45 |
|  | 2 | 6 | 12.27 | 0.6 | 88.34 |
| TT | 2 | 90.5 | 16.3 | 0.8 | 2360.24 |
|  | 4 | 25.4 | 25.5 | 1.2 | 3108.96 |
| SOLERA-ALZADO armadura patillas soleras |  |  |  |  |  |
| Pozo | 1 | 47 | 25.5 | 1.2 | 1438.20 |
| Canales y pozo | 1 | 29 | 16.3 | 0.8 | 378.16 |
|  | 1 | 4.5 | 16.3 | 0.8 | 58.68 |
| Arqueta alivio | 1 | 23 | 12.27 | 0.6 | 169.33 |
| Nave-losa | 1 | 74 | 16.3 | 0.6 | 723.72 |
| TT | 1 | 90.5 | 25.5 | 1.2 | 2769.30 |
|  | 2 | 25.4 | 25.58 | 1.2 | 1559.36 |
| Refuerzo canal recogida tanque fi 20/20 L=4m | 4 | 472 | 2.55 |  | 4814.40 |
| Refuerzo solera alzado 25/20 L=2+1,2+0,8 |  |  |  |  |  |
| Perímetro tanque | 2 | 2272 | 3.98 |  | 18085.12 |
|  | 2 | 476 | 3.98 |  | 3788.96 |
| Perímetro muros pozo bombeo | 6 | 200 | 3.98 |  | 4776.00 |
|  | 2 | 268 | 3.98 |  | 2133.28 |
| Arqueta bombeo vaciado | 2 | 220 | 3.98 |  | 1751.20 |
| Refuerzo solera alzado 20/20 L=2+1,2+0,8 |  |  |  |  |  |
| Canales | 2 | 220 | 2.55 |  | 1122.00 |
|  | 2 | 124 | 2.55 |  | 632.40 |
|  | 4 | 92 | 2.55 |  | 938.40 |
|  | 2 | 92 | 2.55 |  | 469.20 |
| Refuerzo solera alzado 16/20 L=2+1,2+0,8 |  |  |  |  |  |
| Arqueta de alivio | 2 | 332 | 0.91 |  | 604.24 |
|  | 2 | 160 | 0.91 |  | 291.20 |
| Muros tierras | 2 | 220 | 0.91 |  | 400.40 |
|  | 2 | 200 | 0.91 |  | 364.00 |
| Refuerzos huecos |  |  |  |  |  |
| fi 16/20 ventana de alivios | 4 | 5.2 | 1.63 |  | 33.90 |
|  | 4 | 5.2 | 1.63 |  | 33.90 |
|  | 4 | 7 | 1.63 |  | 45.64 |
|  | 4 | 7 | 1.63 |  | 45.64 |
|  | 8 | 5.2 | 1.63 |  | 67.81 |
|  | 8 | 5.2 | 1.63 |  | 67.81 |
|  | 8 | 9 | 1.63 |  | 117.36 |
|  | 8 | 9 | 1.63 |  | 117.36 |
| fi 16/20 tubería DN 1200 | 16 | 3 | 1.63 | 2 | 156.48 |
| Viga superior alivio -arqueta | 8 | 16 | 2.55 |  | 326.40 |
| c8/20 | 60 | 1.2 | 0.41 |  | 29.52 |
| Refuerzos huecos |  |  |  |  |  |
| Compuertas canal | 16 | 3 | 1.63 |  | 78.24 |
|  | 16 | 2 | 1.63 |  | 52.16 |
|  | 4 | 6 | 1.63 |  | 39.12 |
| Huecos tuberías | 64 | 2 | 1.63 |  | 208.64 |
| SOLERAS |  |  |  |  |  |
| Pozo seco+húmedo | 2 | 163.8 |  | 25.5 | 8353.80 |
| Canales+pozo | 2 | 75.4 |  | 16.3 | 2458.04 |
| Losa nave | 2 | 254 |  | 16.3 | 8280.40 |
| Tanque | 2 | 34.2 | 26 | 25.5 | 45349.20 |
| Arqueta de alivio | 2 | 44.86 |  | 16.3 | 1462.44 |
| Muros tierras | 2 | 11 | 3.3 | 16.3 | 1183.38 |
|  | 2 | 10 | 1.5 | 16.3 | 489.00 |
| Refuerzo apoyos pilares en muros | 20 | 3 | 1.63 | 4 | 391.20 |
|  | 20 | 20 | 0.41 |  | 164.00 |
| Losa nave-muros f16/20 ambas caras | 42 | 10 | 1.63 | 4 | 2738.40 |
| Refuerzos en losa canal | 4.5 | 10 | 1.63 | 4 | 293.40 |
| Refuerzo muro-losa cámara húmeda | 4.5 | 10 | 1.63 | 4 | 293.40 |
| refuerzo apoyo pilares TT-pilote | 16 | 2 | 9 | 25.5 | 7344.00 |
| refuerzo apoyo pilares nave-pilote | 11 | 2 | 9 | 16.3 | 3227.40 |
| refuerzo losas-pilote | 6 | 2 | 9 | 25.5 | 2754.00 |
| Refuerzo en muros-pilote | 22 | 2 | 4.5 | 25.5 | 5049.00 |
| fi25 | 6 | 12 | 3.98 | 23.8 | 6820.13 |
| fi25 | 4 | 12 | 3.98 | 30.3 | 5788.51 |
|  | 1 | 12 | 3.98 | 21.5 | 1026.84 |
|  | 3 | 12 | 3.98 | 8.5 | 1217.88 |
|  | 1 | 12 | 3.98 | 48 | 2292.48 |
|  | 11 | 12 | 3.98 | 2.7 | 1418.47 |
| c/8-20 | 6 | 5 | 0.41 | 23.8 | 292.74 |
|  | 1 | 5 | 0.41 | 21.5 | 44.08 |
|  | 3 | 5 | 0.41 | 8.5 | 52.28 |
|  | 1 | 5 | 0.41 | 48 | 98.40 |
|  | 11 | 5 | 0.41 | 2.7 | 60.89 |
|  | 4 | 5 | 0.41 | 30.3 | 248.46 |
| Conexión encepado muros | 28 | 4 | 3 | 2.55 | 856.80 |
| Conexión encepado losas | 26 | 9 | 2 | 9.2 | 4305.60 |
| CUBIERTA |  |  |  |  |  |
| Refuerzos capa de compresión y otro |  |  |  |  |  |
| fi8/30 L=2 perímetro | 6 | 372 | 3.5 | 0.41 | 3202.92 |
| fi 8/30 L=3,5 porticos | 6 | 80 | 3.5 | 0.41 | 688.80 |
| Patillas perimetrales | 1 | 368 | 25.5 |  | 9384.00 |
| Losa calderín y macizos #12/20 | 2 | 16 | 4 | 9.2 | 1177.60 |
|  | 8 | 8 |  | 9.2 | 588.80 |
|  | 2 | 4 |  | 9.2 | 73.60 |
| pérdidas, solapes y pérdidas** | 0.25 | 274847 |  |  | 68711.75 |
| Total |  |  |  |  | 343814.8 |

**P4PERN32** Ud Barra de anclaje acero Ø32 mm.fij. res. epoxy (08/02/2008)
10 Ud × 14.22 (15.07 con costes indirectos) = 150.70
Ud. Barra para anclaje en estructura de hormigón armado Ø 32mm B500S de 1m de longitud total.Totalmente colocado, incluso perforación de taladro y fijación con resina epoxy, retirada de sobrante.

| Código | Ud | Descripción | Rendimiento | Precio | Importe |
|---|---|---|---|---|---|
| MAO-007 | h | Peón general | 0.25 | 16.6 | 4.15 |
| MAQ-012 | día | Día alquiler de generador de c.a. | 0.1 | 9.31 | 0.93 |
| MAQ-034 | día | Perforadora taladros | 0.1 | 9.01 | 0.90 |
| MAT4ACER-01 | kg | Acero B-500s | 6.31 | 1.15 | 7.26 |
| MAT4RESEPOX | kg | Resina Epoxy (material; 08/02/2008) | 0.15 | 6.52 | 0.98 |
|  |  | Total |  |  | 14.22 |

| Medición | Uds. | Largo | Parcial |
|---|---|---|---|
| Varios conectores | 1 | 10 | 10.00 |
| Total |  |  | 10 |

**P4PERN20** Ud Barra de anclaje acero Ø20 mm.fij. res. epoxy (08/02/2008)
644 Ud × 8.14 (8.63 con costes indirectos) = 5557.72
Ud. Barra para anclaje en estructura de hormigón armado Ø 20mm B500S de 1m de longitud total.Totalmente colocado, incluso perforación de taladro y fijación con resina epoxy, retirada de sobrante.

| Código | Ud | Descripción | Rendimiento | Precio | Importe |
|---|---|---|---|---|---|
| MAO-007 | h | Peón general | 0.15 | 16.6 | 2.49 |
| MAQ-012 | día | Día alquiler de generador de c.a. | 0.1 | 9.31 | 0.93 |
| MAQ-034 | día | Perforadora taladros | 0.1 | 9.01 | 0.90 |
| MAT4ACER-01 | kg | Acero B-500s | 2.47 | 1.15 | 2.84 |
| MAT4RESEPOX | kg | Resina Epoxy | 0.15 | 6.52 | 0.98 |
|  |  | Total |  |  | 8.14 |

| Medición | Uds. | Largo | Ancho | Parcial |
|---|---|---|---|---|
| Conectores pilotes muros | 12 | 19 |  | 228.00 |
| Conectores pilotes losas | 16 | 4 | 5 | 320.00 |
|  | 16 | 6 |  | 96.00 |
| Total |  |  |  | 644 |

**P4PERN16** Ud Barra de anclaje acero Ø16 mm.fij. res. epoxy (08/02/2008)
192 Ud × 6.77 (7.18 con costes indirectos) = 1378.56
Ud. Barra para anclaje en estructura de hormigón armado Ø 16mm B500S de 1m de longitud total.Totalmente colocado, incluso perforación de taladro y fijación con resina epoxy, retirada de sobrante.

| Código | Ud | Descripción | Rendimiento | Precio | Importe |
|---|---|---|---|---|---|
| MAO-007 | h | Peón general | 0.15 | 16.6 | 2.49 |
| MAQ-012 | día | Día alquiler de generador de c.a. | 0.08 | 9.31 | 0.74 |
| MAQ-034 | día | Perforadora taladros | 0.08 | 9.01 | 0.72 |
| MAT4ACER-01 | kg | Acero B-500s | 1.6 | 1.15 | 1.84 |
| MAT4RESEPOX | kg | Resina Epoxy | 0.15 | 6.52 | 0.98 |
|  |  | Total |  |  | 6.77 |

| Medición | Uds. | Largo | Parcial |
|---|---|---|---|
| Conectores pilotes losas | 16 | 12 | 192.00 |
| Total |  |  | 192 |

**P4PERN12** Ud Barra de anclaje acero Ø12 mm.fij. res. epoxy (08/02/2008)
188 Ud × 4.12 (4.37 con costes indirectos) = 821.56
Ud. Barra para anclaje en estructura de hormigón armado Ø 12mm B500S de 1m de longitud total.Totalmente colocado, incluso perforación de taladro y fijación con resina epoxy, retirada de sobrante.

| Código | Ud | Descripción | Rendimiento | Precio | Importe |
|---|---|---|---|---|---|
| MAO-007 | h | Peón general | 0.15 | 16.6 | 2.49 |
| MAQ-012 | día | Día alquiler de generador de c.a. | 0.05 | 9.31 | 0.47 |
| MAQ-034 | día | Perforadora taladros | 0.05 | 9.01 | 0.45 |
| MAT4ACER-01 | kg | Acero B-500s | 0.05 | 1.15 | 0.06 |
| MAT4RESEPOX | kg | Resina Epoxy | 0.1 | 6.52 | 0.65 |
|  |  | Total |  |  | 4.12 |

| Medición | Uds. | Largo | Parcial |
|---|---|---|---|
| Arqueta de alivio | 4 | 16 | 64.00 |
| Losa arqueta de alivio | 1 | 124 | 124.00 |
| Total |  |  | 188 |

**P4PALV15** m² Forjado losa alveolar. 0.15/1,2 m.+5c.compr. (27/06/2013)
656.46 m² × 40.62 (43.06 con costes indirectos) = 28267.17
M2. Forjado compuesto de losa alveolar de hormigón pretensado, de 15 cm. de canto y 1.2m de anchura, capa de compresión de 5 cm hormigón HA-25/P/20/ IIa N/mm2, con tamaño máximo del árido de 20mm, elaborado en central, con pp/ de zunchos y armadura de reparto #8/20-20 y negativos de refuerzo de esquina fi12/20, incluso apoyos de neopreno conforme a norma vigente. Totalmente terminado según EHE.Unidad totalmente ejecutada incluyendo piezas especiales tipo avión en acero inoxidable AISI-316L para generar huecos, todo medido deduciendo huecos.

| Código | Ud | Descripción | Rendimiento | Precio | Importe |
|---|---|---|---|---|---|
| MAO-001 | h | Cuadrilla "A" | 0.1 | 42 | 4.20 |
| MAQ-001C | h | Camión grúa 20 Tm. | 0.05 | 35.61 | 1.78 |
| MAT4HOR-005 | l | Líquido de curado | 0.2 | 2.68 | 0.54 |
| MAT4HORHA25 | m³ | Hormigón HA 25/b/20/Iia a pie de obra | 0.05 | 51.97 | 2.60 |
| MAT4ACER-01 | kg | Acero B-500s | 2.2 | 1.15 | 2.53 |
| MATNEOP3 | dm3 | Neopreno apoyo placa 10mm (material; 06/02/2015) | 0.05 | 5.84 | 0.29 |
| MATPLACAALV15 | m² | Placa alveo.h-20cm/1.2m (material; 14/04/2020) | 1 | 28.68 | 28.68 |
|  |  | Total |  |  | 40.62 |

| Medición | Uds. | Largo | Ancho | Parcial |
|---|---|---|---|---|
| Tanque | 1 | 24.4 | 30 | 732.00 |
| A deducir huecos basculantes | -1 | 6.7 | 5 | -33.50 |
| Huecos cobijas | -1 | 5.2 | 5.2 | -27.04 |
| Huecos tamiz | -2 | 7.5 |  | -15.00 |
| Total |  |  |  | 656.46 |

**P4PALV20** m² Forjado losa alveolar. 0.20/1,2 m.+5c.compr. (27/06/2013)
0 m² × 45.73 (48.47 con costes indirectos) = 0.00
M2. Forjado compuesto de losa alveolar de hormigón pretensado, de 20 cm. de canto y 1.2m de anchura, capa de compresión de 5 cm hormigón HA-30/P/20/ IIIa N/mm2, con tamaño máximo del árido de 20mm, elaborado en central, con pp/ de zunchos y armadura de reparto #8/20-20 y negativos de refuerzo de esquina fi12/20, incluso apoyos de neopreno conforme a norma vigente. Totalmente terminado según EHE.Unidad totalmente ejecutada incluyendo piezas especiales tipo avión en acero inoxidable AISI-316L para generar huecos, todo medido deduciendo huecos.

| Código | Ud | Descripción | Rendimiento | Precio | Importe |
|---|---|---|---|---|---|
| MAO-001 | h | Cuadrilla "A" | 0.1 | 42 | 4.20 |
| MAQ-001C | h | Camión grúa 20 Tm. | 0.05 | 35.61 | 1.78 |
| MAT4HOR-005 | l | Líquido de curado | 0.2 | 2.68 | 0.54 |
| MATPLACAALV20 | m² | Placa alveo.h-20cm/1.2m (material; 08/04/2020) | 1 | 33.16 | 33.16 |
| MAT4ACER-01 | kg | Acero B-500s | 2.2 | 1.15 | 2.53 |
| MATNEOP3 | dm3 | Neopreno apoyo placa 10mm | 0.05 | 5.84 | 0.29 |
| MAT4HORHA30 | m³ | Hormigón HA 30/B/20/IIIa a pie de obra | 0.05 | 64.52 | 3.23 |
|  |  | Total |  |  | 45.73 |

**P4PALV25** m² Forjado losa alveolar. 0.25/1,2 m.+5c.compr. (27/06/2013)
0 m² × 47.52 (50.37 con costes indirectos) = 0.00
M2. Forjado compuesto de losa alveolar de hormigón pretensado, de 25 cm. de canto y 1.2m de anchura, capa de compresión de 5 cm hormigón HA-30/P/20/ IIIa N/mm2, con tamaño máximo del árido de 20mm, elaborado en central, con pp/ de zunchos y armadura de reparto #8/20-20 y negativos de refuerzo de esquina fi12/20, incluso apoyos de neopreno conforme a norma vigente. Totalmente terminado según EHE.Unidad totalmente ejecutada incluyendo piezas especiales tipo avión en acero inoxidable AISI-316L para generar huecos, todo medido deduciendo huecos.

| Código | Ud | Descripción | Rendimiento | Precio | Importe |
|---|---|---|---|---|---|
| MAO-001 | h | Cuadrilla "A" | 0.1 | 42 | 4.20 |
| MAQ-001C | h | Camión grúa 20 Tm. | 0.05 | 35.61 | 1.78 |
| MAT4HOR-005 | l | Líquido de curado | 0.2 | 2.68 | 0.54 |
| MAT4ACER-01 | kg | Acero B-500s | 2.2 | 1.15 | 2.53 |
| MATNEOP3 | dm3 | Neopreno apoyo placa 10mm | 0.05 | 5.84 | 0.29 |
| MATPLACAALV25 | m² | Placa alveo.h-20cm/1.2m (material; 08/04/2020) | 1 | 34.95 | 34.95 |
| MAT4HORHA30 | m³ | Hormigón HA 30/B/20/IIIa a pie de obra | 0.05 | 64.52 | 3.23 |
|  |  | Total |  |  | 47.52 |

**P4PALV32** m² Forjado losa alveolar. 0.32/1,2 m.+5c.comp (27/06/2013)
0 m² × 50.33 (53.35 con costes indirectos) = 0.00
M2. Forjado compuesto de losa alveolar de hormigón pretensado, de 32cm. de canto y 1.2m de anchura HA-45, capa de compresión de 5 cm hormigón HA-30/P/20/ IIIa N/mm2, con tamaño máximo del árido de 20 mm., elaborado en central, con pp/ de zunchos y armadura de reparto #5/20-20 y negativos de refuerzo en arranque, esquina y apoyos, incluso apoyos de neopreno conforme a norma vigente. Totalmente terminado según EHE.Unidad totalmente ejecutada incluyendo piezas especiales tipo avión en acero inoxidable AISI-316L para generar huecos, todo medido deduciendo huecos.

| Código | Ud | Descripción | Rendimiento | Precio | Importe |
|---|---|---|---|---|---|
| MAO-001 | h | Cuadrilla "A" | 0.1 | 42 | 4.20 |
| MAQ-001C | h | Camión grúa 20 Tm. | 0.05 | 35.61 | 1.78 |
| MAT4HOR-005 | l | Líquido de curado | 0.2 | 2.68 | 0.54 |
| MATPLACAALV35 | m² | Placa alveo.h-30cm/1.2m (material; 08/04/2020) | 1 | 37.64 | 37.64 |
| MAT4ACER-01 | kg | Acero B-500s | 2.3 | 1.15 | 2.65 |
| MATNEOP3 | dm3 | Neopreno apoyo placa 10mm | 0.05 | 5.84 | 0.29 |
| MAT4HORHA30 | m³ | Hormigón HA 30/B/20/IIIa a pie de obra | 0.05 | 64.52 | 3.23 |
|  |  | Total |  |  | 50.33 |

**P4NEOP3** dm3 Neopreno apoyo elementos estructurales (15/09/2011)
0 dm3 × 31.14 (33.01 con costes indirectos) = 0.00
Neopreno armado y/o zunchado para apoyo de elementos estructurales.

| Código | Ud | Descripción | Rendimiento | Precio | Importe |
|---|---|---|---|---|---|
| MT1202010 | dm3 | Neopreno zunchado (material; 15/09/2011) | 1 | 28.31 | 28.31 |
| %10-MONTAJE | % | Montaje y pruebas-10% | 10 % | 28.31 | 2.83 |
|  |  | Total |  |  | 31.14 |

**P4NEOP1** m Neopreno apoyo placas alveolares 10x200 mm (06/02/2015)
306.4 m × 7.94 (8.42 con costes indirectos) = 2579.89
Neopreno 10 mm de espesor y 20 cm de ancho para apoyo de placas alveolares, incluso elementos de atado y solapes. Unidad totalmente terminada

| Código | Ud | Descripción | Rendimiento | Precio | Importe |
|---|---|---|---|---|---|
| MAT4NEOP1 | dm3 | Neopreno apoyo placa 10mm (material; 06/02/2015) | 1 | 5.84 | 5.84 |
| MAO-001 | h | Cuadrilla "A" | 0.05 | 42 | 2.10 |
|  |  | Total |  |  | 7.94 |

| Medición | Uds. | Largo | Parcial |
|---|---|---|---|
| Tanque | 7 | 24.4 | 170.80 |
|  | 2 | 30 | 60.00 |
|  | 3 | 25.2 | 75.60 |
| Total |  |  | 306.4 |

**P1MT11** m³ Plancha de Poliestireno expan. (22/11/2011)
2.18 m³ × 64.54 (68.41 con costes indirectos) = 149.13
Colocación de planchas de poliestireno expandido 20 kg/ m3 de densidad, autoextinguible, i.p.p. de elementos de fijación, corte y colocación.

| Código | Ud | Descripción | Rendimiento | Precio | Importe |
|---|---|---|---|---|---|
| MAO-004B | h | Oficial 1ª instalaciones | 0.04 | 17.53 | 0.70 |
| MAO-006 | h | Peón especialista | 0.04 | 16.72 | 0.67 |
| MATPOREX01 | m³ | Polestireno expandido (material; 01/05/2020) | 1 | 62.73 | 62.73 |
| MATAUXPOREX01 | Ud | Anclaje mecánico PVC (material; 22/11/2011) | 2 | 0.22 | 0.44 |
|  |  | Total |  |  | 64.54 |

| Medición | Uds. | Largo | Ancho | Alto | Parcial |
|---|---|---|---|---|---|
| Perímetro | 2 | 0.1 | 24.4 | 0.2 | 0.98 |
|  | 2 | 0.1 | 30 | 0.2 | 1.20 |
| Total |  |  |  |  | 2.18 |

**P4JTAHIDROF** m Junta cordón poliuretano hidroexpansivo
18.7 m × 6.61 (7.01 con costes indirectos) = 131.09

| Medición | Uds. | Largo | Parcial |
|---|---|---|---|
| Conex. arqueta alivio | 1 | 12.3 | 12.30 |
|  | 2 | 3.2 | 6.40 |
| Total |  |  | 18.7 |

**P4JTAHIDROF2** m Junta cordón unión prefabricado a hormigón in situ
0 m × 4.04 (4.28 con costes indirectos) = 0.00

**P4JTAPVC150** m Junta elastomérica de estanqueidad PVC 150
2 m × 3.94 (4.18 con costes indirectos) = 8.36

| Medición | Uds. | Largo | Parcial |
|---|---|---|---|
| Varios arqueta bombeo achique | 1 | 2 | 2.00 |
| Total |  |  | 2 |

**P4JTAPVC200** m Junta elastomérica de estanqueidad PVC 200
5 m × 4.73 (5.01 con costes indirectos) = 25.05

| Medición | Uds. | Largo | Parcial |
|---|---|---|---|
| Varios s/ nec obra | 1 | 5 | 5.00 |
| Total |  |  | 5 |

**P4JTAPVC300** m Junta elastomérica de estanqueidad PVC 300
681 m × 5.57 (5.9 con costes indirectos) = 4017.90

| Medición | Uds. | Largo | Alto | Parcial |
|---|---|---|---|---|
| SOLERA-ALZADO |  |  |  |  |
| EBAR |  |  |  |  |
| Pozo seco y húmedo | 1 | 13.4 |  | 13.40 |
|  | 3 | 10 |  | 30.00 |
| Canales y pozo gruesos | 1 | 11.8 |  | 11.80 |
| Muro divisorio | 1 | 4.5 |  | 4.50 |
| Muros divisorios | 1 | 4.5 |  | 4.50 |
| Muros divisorios | 3 | 7 |  | 21.00 |
| Pozo gruesos | 1 | 14 |  | 14.00 |
|  | 1 | 4.5 |  | 4.50 |
| Tanque muro divisorio | 1 | 25.4 |  | 25.40 |
| Tanque Muro perimetral | 1 | 25.4 |  | 25.40 |
|  | 1 | 25.4 |  | 25.40 |
|  | 2 | 32 |  | 64.00 |
|  | 1 | 25.4 |  | 25.40 |
| Muros basculantes | 4 | 2.5 |  | 10.00 |
| Muros divisorios canales | 4 | 25.1 |  | 100.40 |
| Arqueta alivio | 1 | 16.5 |  | 16.50 |
| Arqueta clapeta | 1 | 8 |  | 8.00 |
| Muro sostenimiento tierras |  |  |  |  |
|  | 1 | 11 |  | 11.00 |
|  | 1 | 10 |  | 10.00 |
| arqueta bombeo vaciado | 1 | 11 |  | 11.00 |
| Arqueta de bomba cámara seca | 1 | 2.5 |  | 2.50 |
| SOLERAS C/ 20X20 |  |  |  |  |
| EBAR |  |  |  |  |
| Losa nave C/20 | 2 | 7 |  | 14.00 |
| Tanque | 2 | 30.7 |  | 61.40 |
|  | 1 | 30.3 |  | 30.30 |
| Alzados juntas frías c/20 tanque |  |  |  |  |
| Pozo seco y húmedo | 2 |  | 8.6 | 17.20 |
|  | 6 |  | 8.6 | 51.60 |
| Canales y pozo gruesos | 1 |  | 4.7 | 4.70 |
| Muro divisorio | 1 |  | 4.7 | 4.70 |
| Muros divisorios | 1 |  | 3 | 3.00 |
| Muros divisorios | 3 |  | 3 | 9.00 |
| Pozo gruesos | 1 |  | 1 | 1.00 |
|  | 1 |  | 1 | 1.00 |
| Tanque muro divisorio | 1 |  | 8.4 | 8.40 |
| Tanque Muro perimetral |  |  |  |  |
|  | 6 |  | 6 | 36.00 |
| Total |  |  |  | 681 |

**P4JTACOMB300** m Junta PVC combiflex200 o similar (08/02/2008)
0 m × 14.78 (15.67 con costes indirectos) = 0.00
Juntas horizontales o inclinadas, mediante la limpieza de la misma con agua a presión con extracción de material adeherido, apertura de caja 30x13 mm mediante radial de diamente, aplicación de cordón de polisulfuro y posterior lámina de PVC 200 combifléx o similar con aplicación de epoxy de adherencia. Unidad totalmente terminada incluidos solapes y soldaduras de unión.

| Código | Ud | Descripción | Rendimiento | Precio | Importe |
|---|---|---|---|---|---|
| MAO-002 | h | Encargado general | 0.01 | 20.46 | 0.20 |
| MAQ-005A3 | h | Camión cisterna 10.000l | 0.015 | 29.27 | 0.44 |
| MAQ-004A2 | h | Camión basculante 4x4 14 t. | 0.001 | 24.02 | 0.02 |
| MAQ-018 | h | Cortadora hormigón-asfalto. disco diamante+elementos | 0.1 | 6.38 | 0.64 |
| MAQ-025 | h | Equipo y lanzadera de presión y medios aux. (maquinaria; 16/07/2010) | 0.015 | 44.37 | 0.67 |
| MAT1SUELO-5 | m³ | Arena silícea | 0.01 | 11.27 | 0.11 |
| MATAGUA | m³ | Agua | 0.01 | 0.71 | 0.01 |
| MAT4JUNT1 | m | Junta monocomponente Polisulfuro- poliuretano (material; 06/04/2011) | 1 | 1.73 | 1.73 |
| MAT4JUNT-2 | m | Fondo de juntas para sellado (material; 06/04/2011) | 1 | 0.43 | 0.43 |
| MAT4RESEPOX | kg | Resina Epoxy | 1.2 | 6.52 | 7.82 |
| MAT4JUNTA3 | m | Junta PVC combiflex 200 o similar (material; 08/11/2010) | 1 | 2.71 | 2.71 |
|  |  | Total |  |  | 14.78 |

**P4IMPASF** m² Imperm. muros 0.7 Kg/ m2
870.18 m² × 1.88 (1.99 con costes indirectos) = 1731.66

| Medición | Uds. | Largo | Alto | Parcial |
|---|---|---|---|---|
| EBAR |  |  |  |  |
| Pozo seco y húmedo | 1 | 13.4 | 8.9 | 119.26 |
|  | 1 | 10.8 | 8.9 | 96.12 |
|  | 1 | 5.7 | 8.9 | 50.73 |
|  | 1 | 5.1 | 3 | 15.30 |
| Canales y pozo gruesos | 1 | 6.1 | 5.9 | 35.99 |
|  | 1 | 5.4 | 6.9 | 37.26 |
|  | 1 | 5.1 | 6.9 | 35.19 |
|  | 1 | 5.1 | 6.9 | 35.19 |
| Tanque |  |  |  |  |
|  | 1 | 25.4 | 1 | 25.40 |
|  | 1 | 25.4 | 5.1 | 129.54 |
| Área de laterales | 2 | 188 |  | 376.00 |
| Arqueta de alivio | 1 | 23 | 3.3 | 75.90 |
| Arqueta rotura | 1 | 24 | 5.2 | 124.80 |
| Muros laterales | 1 | 11 | 3.5 | 38.50 |
|  | 1 | 10 | 2.2 | 22.00 |
|  | 1 | 100 | 3.5 | 350.00 |
|  | 1 | 62.6 | 3.5 | 219.10 |
| Arquetas vaciados | 1 | 12.2 | 2.2 | 26.84 |
| A descontar superficie lámina dren | -1 | 942.94 |  | -942.94 |
| Total |  |  |  | 870.18 |

**P3LAM1** m² Imperm. muros+Lámina dren PE+Geotex 200 g
942.94 m² × 10.67 (11.31 con costes indirectos) = 10664.65

| Medición | Uds. | Largo | Alto | Parcial |
|---|---|---|---|---|
| Se asume un perímetro hasta NF en cota =2.3 |  |  |  |  |
| El resto está rodeado de material filtrante y estará inundado |  |  |  |  |
| Pozo seco y húmedo | 1 | 13.4 | 4.2 | 56.28 |
|  | 1 | 10.8 | 4.2 | 45.36 |
|  | 1 | 5.7 | 4.2 | 23.94 |
| Canales y pozo gruesos | 1 | 6.1 | 4.2 | 25.62 |
|  | 1 | 5.4 | 4.2 | 22.68 |
|  | 1 | 5.1 | 4.1 | 20.91 |
| Tanque | 1 | 25.4 | 2.7 | 68.58 |
| Área de laterales incl arquetas | 1 | 99.8 |  | 99.80 |
| Muros laterales | 1 | 11 | 2.2 | 24.20 |
|  | 1 | 10 | 2.2 | 22.00 |
| Arqueta clapeta y alivio | 1 | 23 | 2.7 | 62.10 |
| Se asume un perímetro hasta NF en cota =2.3 |  |  |  |  |
| El resto está rodeado de material filtrante y estará inundado |  |  |  |  |
| Pozo seco y húmedo | 1 | 13.4 | 4.2 | 56.28 |
|  | 1 | 10.8 | 4.2 | 45.36 |
|  | 1 | 5.7 | 4.2 | 23.94 |
| Canales y pozo gruesos | 1 | 6.1 | 4.2 | 25.62 |
|  | 1 | 5.4 | 4.2 | 22.68 |
|  | 1 | 5.1 | 4.1 | 20.91 |
| Tanque | 1 | 25.4 | 2.7 | 68.58 |
| Área de laterales incl arquetas | 1 | 99.8 |  | 99.80 |
| Muros laterales | 1 | 11 | 2.2 | 24.20 |
|  | 1 | 10 | 2.2 | 22.00 |
| Arqueta clapeta y alivio | 1 | 23 | 2.7 | 62.10 |
| Total |  |  |  | 942.94 |

**P1MT08GTX-002** m² Geotextil Geotesant-295gr/m2
0 m² × 1.69 (1.79 con costes indirectos) = 0.00

**P4ESTR.005** m² Imperm.cubierta lámina betún modif+Geotex+horm.celular+gravilla (28/06/2004)
656.46 m² × 18.75 (19.88 con costes indirectos) = 13050.42
Impermeabilización de cubierta con lámina de betún modificado con elastómeros de 4Kg/m2 de masa nominal, con armadura constituida por fieltro de poliéster, totalmente adherida mediante calor, previa imprimación con 0,30 Kg/m2 de emulsión bituminosa de color negro, incluso limpieza previa del soporte, imprimación, mermas y solapes, remate perimetral, chapas de cierre, formación de niveles con hormigón celular media 15 cm, y recubrimiento con gravilla 5-15 de toda la superficie con un espesor mínimo de 10cm, todo según detalles de planos. Unidad totalmente terminada.

| Código | Ud | Descripción | Rendimiento | Precio | Importe |
|---|---|---|---|---|---|
| MAO-001 | h | Cuadrilla "A" | 0.15 | 42 | 6.30 |
| MAQ-001A | h | Camión grúa- pluma corto | 0.01 | 26.27 | 0.26 |
| MAT4BIT | Kg | Emulsión bituminosa negra EB (material; 28/06/2004) | 0.315 | 0.54 | 0.17 |
| MAT4BIT2 | m² | Lámina betún NP/FV/Plas 4Kg/m2 (material; 13/07/2013) | 1.1 | 4.1 | 4.51 |
| MAT3GEOTEX1 | m² | Geotextil Geotesán NT-30 295g/m2 | 1 | 1.11 | 1.11 |
| MAT1SUELO-7 | m³ | Garbancillo 5-15 | 0.1 | 5.71 | 0.57 |
| MAT4HORHMC | m³ | Hormigón celular+aditivo aireante (material; 08/04/2020) | 0.1 | 58.25 | 5.83 |
|  |  | Total |  |  | 18.75 |

| Medición | Uds. | Largo | Ancho | Parcial |
|---|---|---|---|---|
| Tanque | 1 | 24.4 | 30 | 732.00 |
| A deducir huecos basculantes | -1 | 6.7 | 5 | -33.50 |
| Huecos cobijas | -1 | 5.2 | 5.2 | -27.04 |
| Huecos tamiz | -2 | 7.5 |  | -15.00 |
| Total |  |  |  | 656.46 |

**P3EDIFALBARD** m Suministro y colocación de albardilla prefabricada. (14/04/2011)
110.4 m × 21.12 (22.39 con costes indirectos) = 2471.86
Ml. Albardilla de hormigón prefabricado de doble pendiente, color blanco ó beige, en piezas de 50x30x5,5 cm con goterón a ambos extremos, recibida con mortero de cemento y arena de río M 5 según norma UNE-EN 998-2, i/ p.p. de rejuntado con lechada de cemento blanco BL-V/22,5 y limpieza posterior de superficie realizada, totalmente colocada.

| Código | Ud | Descripción | Rendimiento | Precio | Importe |
|---|---|---|---|---|---|
| MAO-001 | h | Cuadrilla "A" | 0.25 | 42 | 10.50 |
| MATALB | m | Albardilla piedra artificial (material; 08/11/2011) | 1 | 9.44 | 9.44 |
| MAT4MORTM10G | m³ | Mortero 1/4 preparado con cemento gris M-10 | 0.02 | 54.27 | 1.09 |
| MAT4MORTLB | m³ | Lechada cem BL V22.5 (material; 08/11/2011) | 0.001 | 86.51 | 0.09 |
|  |  | Total |  |  | 21.12 |

| Medición | Uds. | Largo | Parcial |
|---|---|---|---|
| Perímetro tanque | 2 | 30.3 | 60.60 |
|  | 1 | 25.4 | 25.40 |
| Remate apoyo panel sandwich DP** | 1 | 24.4 | 24.40 |
| Total |  |  | 110.4 |

**P4F001** m² Fratasado mecánico (13/02/2009)
972.01 m² × 4.44 (4.71 con costes indirectos) = 4578.17
Tratamiento superficial de solera de hormigón extendida mediante fratasado mecánico (helicóptero) incluso adición de cemento y áridos y parte proporcional de serrado posterior de juntas de retracción.

| Código | Ud | Descripción | Rendimiento | Precio | Importe |
|---|---|---|---|---|---|
| MAQ1600030 | h | Fratasadora de hormigón helicóptero eléctrica (maquinaria; 13/02/2009) | 0.15 | 3.67 | 0.55 |
| MAQ-012 | día | Día alquiler de generador de c.a. | 0.15 | 9.31 | 1.40 |
| MAO-007 | h | Peón general | 0.15 | 16.6 | 2.49 |
|  |  | Total |  |  | 4.44 |

| Medición | Uds. | Largo | Ancho | Parcial |
|---|---|---|---|---|
| Losa Tanque | 1 | 23.8 | 32 | 761.60 |
| incl canal. no descuenta pilares y muros DP** |  |  |  |  |
| Losa nave | 1 | 127.56 |  | 127.56 |
| Sala desodorización | 1 | 22.85 |  | 22.85 |
| Interior cámara seca | 1 | 10 | 6 | 60.00 |
| Total |  |  |  | 972.01 |

**P4PREF4A** m Viga rectangular JPR 40x40 pretensada ambiente IV+Qb (09/10/2015)
0 m × 205.8 (218.15 con costes indirectos) = 0.00
Viga rectangular JPR pretensado, tipo de ambiente IV+Qb, base 0,40 m y canto 0,40 m. REI-90. Incluye neopreno tipo G 220x340x10. Acabado pintado. Totalmente montada.

| Código | Ud | Descripción | Rendimiento | Precio | Importe |
|---|---|---|---|---|---|
| KEDJPR4040 | Ml | Viga JPR 40x40 (material; 26/02/2020) | 1 | 147 | 147.00 |
| %MONT-40 PREF | % | Montaje-40% prefabricados (09/10/2015) | 40 % | 147.00 | 58.80 |
|  |  | Total |  |  | 205.8 |

**P4PREF4B** m Viga rectangular JPR 40x70 pretensada ambiente IV+Qb (09/10/2015)
0 m × 224.95 (238.45 con costes indirectos) = 0.00
Viga rectangular JPR pretensado, tipo de ambiente IV+Qb, base 0,40 m y canto 0,70 m. REI-90. Incluye neopreno tipo G 220x340x10. Acabado pintado. recrecido en pendiente. Totalmente montada.

| Código | Ud | Descripción | Rendimiento | Precio | Importe |
|---|---|---|---|---|---|
| MATPREF4B | Ml | Viga JPR 40x70 (material; 26/02/2020) | 1 | 160.67 | 160.67 |
| %MONT-40 PREF | % | Montaje-40% prefabricados | 40 % | 160.67 | 64.27 |
|  |  | Total |  |  | 224.95 |

**P4PREF04A** m viga peraltada DELTA ambiente IV+Qb (09/10/2015)
0 m × 225.82 (239.37 con costes indirectos) = 0.00
Viga prefabricada tipo DELTA de hormigón pretensado , ambiente agresivo IVQb, con armaduras activas de cordones de acero Y 1860 S7, según necesidades, y armadura pasiva de acero B-500S, de canto variable. Incluye neopreno tipo G 220x340x10. Acabado pintado. recrecido en pendiente.

| Código | Ud | Descripción | Rendimiento | Precio | Importe |
|---|---|---|---|---|---|
| MATP4PREF04 | Ml. | Viga peraltada de hormigón armado (material; 09/04/2020) | 1 | 161.3 | 161.30 |
| %MONT-40 PREF | % | Montaje-40% prefabricados | 40 % | 161.30 | 64.52 |
|  |  | Total |  |  | 225.82 |

**P4PREF07A** ml Viga Tubular HP apoyo cubierta (17/11/2011)
0 ml × 20.99 (22.25 con costes indirectos) = 0.00
De viga tubular de Hormigón Pretensado ambiente IV+Qb , REI-120. Incluso transporte, colocación y elementos de fijación.

| Código | Ud | Descripción | Rendimiento | Precio | Importe |
|---|---|---|---|---|---|
| MATP4PREF07 | Ml. | Viga Tubular HP apoyo cubierta tipo P (material; 17/11/2011) | 1 | 14.99 | 14.99 |
| %MONT-40 PREF | % | Montaje-40% prefabricados | 40 % | 14.99 | 6.00 |
|  |  | Total |  |  | 20.99 |

**P4PREF7B** m Correa tubular TUB30 pretensada (09/10/2015)
0 m × 19.98 (21.18 con costes indirectos) = 0.00
Correa tubular de hormigón pretensado con cantos biselados y cabado inferior liso, tipo de ambiente IV+Qb, de canto 0,30 m, con parte proporcional de anclajes antioxidantes para su fijación. Incluido apoyo elastomérico G 250x50x5 sin armar sobre soporte vigas de cubierta: Fuego considerado REI-30. Totalmente montada.

| Código | Ud | Descripción | Rendimiento | Precio |
|---|---|---|---|---|
| MATPREF07B | Ml | Correa tubular de 30 cm. de canto T-7, sobre estructura prefabricada, con certificado de resistencia al fuego (RE-30) y sus anclajes. (material; 26/02/2020) | 1 | 14.26 |
| %MONT-40 PREF | % | Montaje-40% prefabricados | 40 % |  |

**P4PREF01A** m pil.pre.hor.arm.0,40 x 0,40 m.tipo de ambiente IV+Qb (09/10/2015)
0 m × 229.9 (243.69 con costes indirectos) = 0.00
Pilar prefabricado de hormigón armado tipo de ambiente IV+Qb, y acero B-500S,REI-120 con cantos biselados de sección 40x40 , con conectores para unión con viga y neopreno en cabeza. Incluido transporte a pie de obra. Incluido montaje con ayuda de grúa automovil para descarga y aplomado del pilar con puntales de doble efecto, con sistema de vainas grecadas incorporadas en cimentación para conexión de armadura saliente del pilar. Unidad totalmente terminada.

| Código | Ud | Descripción | Rendimiento | Precio | Importe |
|---|---|---|---|---|---|
| MAT.P4PREF01A | Ud. | pilar pref. horm. de 0,40 x 0,40 tipo de ambiente IV+Qb (material; 09/10/2015) | 1 | 164.22 | 164.22 |
| %MONT-40 PREF | % | Montaje-40% prefabricados | 40 % | 164.22 | 65.69 |
|  |  | Total |  |  | 229.9 |

**P4PREF01B** m pil.pre.hor.arm.0,50 x 0,40 m.tipo de ambiente IV+Qb (09/10/2015)
0 m × 200.74 (212.78 con costes indirectos) = 0.00
Pilar prefabricado de hormigón armado IV+Qb , REI-120 , y acero B-500S, con cantos biselados de sección 40x40 y de altura 8-9 m, con conectores para unión con viga y neopreno en cabeza. Incluido transporte a pie de obra. Incluido montaje con ayuda de grúa automovil para descarga y aplomado del pilar con puntales de doble efecto, con sistema de vainas grecadas incorporadas en cimentación para conexión de armadura saliente del pilar. Unidad totalmente terminada.

| Código | Ud | Descripción | Rendimiento | Precio | Importe |
|---|---|---|---|---|---|
| MAT.P4PREF01B | Ud. | Pilar Prefabricado 0,50 x 0,40 (material; 09/04/2020) | 1 | 143.38 | 143.38 |
| %MONT-40 PREF | % | Montaje-40% prefabricados | 40 % | 143.38 | 57.35 |
|  |  | Total |  |  | 200.74 |

**P4PREF01C** m Pilar prefabricado 50x60cm ambiente IV+Qb (09/10/2015)
0 m × 357.95 (379.43 con costes indirectos) = 0.00
Pilar prefabricado de hormigón armado, tipo de ambiente IV+Qb, de dimensiones 60x50 cm., REI-120. Conexión a cimentación por tornillos/vainas con grout incluido en la base. Acabado pintado. Ménsulas incluidas en pilares. 2 Chapas 340x340 incluidas por pieza. Totalmente montado.

| Código | Ud | Descripción | Rendimiento | Precio | Importe |
|---|---|---|---|---|---|
| MATPREF01C | Ml | Pilar prefabricado de HA-25 de 50x60 cm. (material; 26/02/2020) | 1 | 255.67 | 255.67 |
| %MONT-40 PREF | % | Montaje-40% prefabricados | 40 % | 255.67 | 102.27 |
|  |  | Total |  |  | 357.95 |

**P4PREF02** Ud Mensula de apoyo en pilar de hormigón prefabr (17/12/2010)
0 Ud × 5.98 (6.34 con costes indirectos) = 0.00
Mensula de apoyo en pilar prefabricado ambiente IV+Qb , REI-120, incluso p.p. de transporte y colocación.

| Código | Ud | Descripción | Rendimiento | Precio |
|---|---|---|---|---|
| MAT.189 | Ud. | Ménsula de apoyo de hormigón prefabricado (material; 17/12/2010) | 1 | 4.26 |
| %MONT-40 PREF | % | Montaje-40% prefabricados | 40 % |  |

**P4PREF10** Ud Vaina corrugada en cimentación empotr. pilares (20/12/2013)
0 Ud × 8.71 (9.23 con costes indirectos) = 0.00
Suministro de vainas metálicas corrugadas tipo Noxifer o similar para unión pilar-cimentación. Incluidos estribos de recubrimiento a modo de cesto de cimentación. Incluido montaje en taller, suministro completo del material y relleno en obra de vainas con mortero de baja retracción. Colocación y replanteo en cimentaciónes a cargo de la empresa encargada de su ejecución. Unidad totalmente terminada.

| Código | Ud | Descripción | Rendimiento | Precio | Importe |
|---|---|---|---|---|---|
| MATP4PREF10 | ud | Vaina corrugada empotramiento pilares (material; 20/12/2013) | 1 | 6.23 | 6.23 |
| %MONT-40 PREF | % | Montaje-40% prefabricados | 40 % | 6.23 | 2.49 |
|  |  | Total |  |  | 8.71 |

**P4PREF03** ml jác.pref.hor. "U" y 0,40 m. canto (17/11/2011)
0 ml × 84.7 (89.78 con costes indirectos) = 0.00
De jácena prefabricada de hormigón ambiente IV+Qb , REI-120,, sección en " U " invertida y 0,40 m. de canto. Incluso transporte y colocación.

| Código | Ud | Descripción | Rendimiento | Precio | Importe |
|---|---|---|---|---|---|
| MATP4PREF03 | Ml. | Jác.Pre..de hor.Sec." U " inv. c=0.40 m (material; 17/11/2011) | 1 | 60.5 | 60.50 |
| %MONT-40 PREF | % | Montaje-40% prefabricados | 40 % | 60.50 | 24.20 |
|  |  | Total |  |  | 84.7 |

**P4PREF08** ml jác.pref.hor.sec."L" 0,50 m.canto 0,50 m anch (17/11/2011)
0 ml × 51.21 (54.28 con costes indirectos) = 0.00
De jácena prefabricada de hormigón, sección en " L " apoyo de placa alveolar, de 0,50 m. de canto y 0,50 m. de ancho, incluso transporte y colocación.

| Código | Ud | Descripción | Rendimiento | Precio | Importe |
|---|---|---|---|---|---|
| MATP4PREF08 | Ml. | Jác.Pre..de hor.Sec." L ". c=0.50 m (material; 17/11/2011) | 1 | 36.57 | 36.57 |
| %MONT-40 PREF | % | Montaje-40% prefabricados | 40 % | 36.57 | 14.63 |
|  |  | Total |  |  | 51.21 |

**P4PREF09** ml jác.pref.hor.sec."T" 0,60 m.canto 0,50 m anch (17/12/2010)
0 ml × 55.3 (58.62 con costes indirectos) = 0.00
De jácena prefabricada de hormigón, sección en " T " invertida para apoyo de placa alveolar, de 0,60 m. de canto y 0,50 m. de ancho, incluso transporte y colocación.

| Código | Ud | Descripción | Rendimiento | Precio | Importe |
|---|---|---|---|---|---|
| MATP4PREF09 | Ml. | Jác.Pre..de hor.Sec." T " inv. c=0.60 m (material; 17/12/2010) | 1 | 39.5 | 39.50 |
| %MONT-40 PREF | % | Montaje-40% prefabricados | 40 % | 39.50 | 15.80 |
|  |  | Total |  |  | 55.3 |

**P4PREF06** ml Jácena portacanalón "H" 0,40 x 0,40 m. (17/11/2011)
0 ml × 79.25 (84.01 con costes indirectos) = 0.00
De jácena portacanalón prefabricada de hormigón, sección en " H " y 0,40 m. de canto incluso transporte y colocación.

| Código | Ud | Descripción | Rendimiento | Precio | Importe |
|---|---|---|---|---|---|
| MATP4PREF06 | Ml. | Jác.Pre.. de hormigón Sección " H " c=0.40 m (material; 17/11/2011) | 1 | 56.61 | 56.61 |
| %MONT-40 PREF | % | Montaje-40% prefabricados | 40 % | 56.61 | 22.64 |
|  |  | Total |  |  | 79.25 |

**P4PREF05** ml semijácena de 0,60 m. de canto. (17/11/2011)
0 ml × 90.57 (96 con costes indirectos) = 0.00
De semijácena prefabricada de hormigón, de 0,60 m. de canto y 0,20 m. de ancho, incluso transporte y colocación.

| Código | Ud | Descripción | Rendimiento | Precio | Importe |
|---|---|---|---|---|---|
| MATP4PREF05 | Ml. | Semijacena c=0.60 m (material; 17/11/2011) | 1 | 64.69 | 64.69 |
| %MONT-40 PREF | % | Montaje-40% prefabricados | 40 % | 64.69 | 25.88 |
|  |  | Total |  |  | 90.57 |

**P4PREF14** m Peto interior en fachadas - union cubierta (15/02/2017)
0 m × 47.04 (49.86 con costes indirectos) = 0.00
Peto interior en fachadas, según detalle en planos, de altura media 1,10 m., formado por omegas galvanizadas fijadas a panel de hormigón, perfil grecado simple Tipo 30 en chapa de acero galvanizado de 0,6 mm. de espesor y lacado con pintura de PVC, tipo Plastisol, colocada en posición vertical, color a elegir por la Dirección, incluido remates en chapa, lacado con pintura de PVC, tipo Plastisol, de 0,7 mm. de espesor de desarrollo máximo 850 mm., en coronación de peto y babero de encuentro con chapa de cubierta, incluso p.p. de recortes, remates entre paneles, accesorios de fijación, montaje, transporte y elevación, andamiaje de gradas para acceso a cubierta, elementos de elevación necesarios para el montaje de la cubierta y posterior desmontaje de los elementos auxiliares, así como todas aquellas operaciones necesarias para el correcto acabado de la unidad.

| Código | Ud | Descripción | Rendimiento | Precio | Importe |
|---|---|---|---|---|---|
| MATPREF14 | Ml | Peto interior vertical en fachadas. (material; 15/02/2017) | 1 | 39.2 | 39.20 |
| %MONT-20 | % | Montaje 20% (09/04/2020) | 20 % | 39.20 | 7.84 |
|  |  | Total |  |  | 47.04 |

**P4LOSA1B** m2 Cobija para tapado de cámara hasta 25 t/m2 de carga de rotura (18/10/2011)
0 m2 × 361.75 (383.46 con costes indirectos) = 0.00
Cobija para tapado de cámaras, hasta una carga de rotura de 25 t/m2, i/ángulo de bastidor, perfiles metálicos en U, armaduras, hormigón HA-25, anclaje de elevación y perfiles pintados, totalmente terminada y colocada en obra. La superficie mínima será de 2 m2.

| Código | Ud | Descripción | Rendimiento | Precio | Importe |
|---|---|---|---|---|---|
| MT0302130 | m2 | Cobija para tapado de cámaras, hasta una carga de rotura 25 t/m2 (material; 18/10/2011) | 1 | 353.99 | 353.99 |
| MAO-001 | h | Cuadrilla "A" | 0.1 | 42 | 4.20 |
| MAQ-001C | h | Camión grúa 20 Tm. | 0.1 | 35.61 | 3.56 |
|  |  | Total |  |  | 361.75 |

**P4LOSA1C** m2 Cobija para tapado de cámara hasta 40 t/m2 de carga de rotura (18/10/2011)
62.54 m2 × 528.17 (559.86 con costes indirectos) = 35013.64
Cobija para tapado de cámaras, hasta una carga de rotura de 40 t/m2, i/ángulo de bastidor, perfiles metálicos en U, armaduras, hormigón HA-30, anclaje de elevación y perfiles pintados, totalmente terminada y colocada en obra. La superficie mínima será de 2 m2.

| Código | Ud | Descripción | Rendimiento | Precio | Importe |
|---|---|---|---|---|---|
| MT0302140 | m2 | Cobija para tapado de cámaras, hasta una carga de rotura 40 t/m2 (material; 18/10/2011) | 1 | 520.41 | 520.41 |
| MAO-001 | h | Cuadrilla "A" | 0.1 | 42 | 4.20 |
| MAQ-001C | h | Camión grúa 20 Tm. | 0.1 | 35.61 | 3.56 |
|  |  | Total |  |  | 528.17 |

| Medición | Uds. | Largo | Ancho | Parcial |
|---|---|---|---|---|
| Cobija acceso tanque | 1 | 5.2 | 5.2 | 27.04 |
| Arqueta de alivio | 1 | 28.5 |  | 28.50 |
|  | 1 | 7 |  | 7.00 |
| Total |  |  |  | 62.54 |

**P4LOSA1A** m² Losas prefabricadas de hormigón tapas arq., carga de rotura 25 t
0 m² × 82.76 (87.73 con costes indirectos) = 0.00

**P4LOSA1** m² Losas prefabricadas de hormigón tapas arq. peat.cuant. 95kg/m3
0 m² × 82.76 (87.73 con costes indirectos) = 0.00

**P4LOSA2** m² Losas prefabricadas de hormigón tapas arq.trafic.cuant.190kg/m3
0 m² × 142.76 (151.33 con costes indirectos) = 0.00

**P3EDIF003B** m² Chapado granito 4cm (14/02/2008)
0 m² × 73.18 (77.57 con costes indirectos) = 0.00
Chapado de granito gris pulido o abujardado de 4 cm. de espesor, recibido con mortero de cemento CEM II/B-P 32,5 N y arena de río M-10, fijado con anclaje oculto, i/cajas en muro, rejuntado con lechada de cemento blanco BL-II/A-L 42,5 R y limpieza, s/NTE-RPC-10, medido deduciendo huecos.

| Código | Ud | Descripción | Rendimiento | Precio | Importe |
|---|---|---|---|---|---|
| MAO-001 | h | Cuadrilla "A" | 0.45 | 42 | 18.90 |
| MAQ-020 | h | Dumper convencional 2.000 kg. | 0.1 | 3.74 | 0.37 |
| MATPAVGRAN4 | m² | Granito gris 4cm pulido y/o abujardado (material; 12/07/2013) | 1 | 46.79 | 46.79 |
| MAT4MORTM10G | m³ | Mortero 1/4 preparado con cemento gris M-10 | 0.025 | 54.27 | 1.36 |
| MATPAVCHAP1 | Ud | Material aux. chapado piedra (anclajes) | 1 | 5.73 | 5.73 |
| OTRO-CANON1 | m³ | Canon vertido+clasif.residuos+RCD (excav o demolic) | 0.01 | 2.69 | 0.03 |
|  |  | Total |  |  | 73.18 |

**P4PATE01** ud Pate polipropileno
26 ud × 4.57 (4.84 con costes indirectos) = 125.84

| Medición | Uds. | Largo | Parcial |
|---|---|---|---|
| Arqueta vaciados | 1 | 13 | 13.00 |
| Arqueta clapeta | 1 | 13 | 13.00 |
| Total |  |  | 26 |

**P3EDIF013** m² Fab. Bloq. hormigón 40x20x20 (08/02/2008)
0 m² × 30.96 (32.82 con costes indirectos) = 0.00
M2. Fábrica con bloquede hormigón machihembrado de medidas 40x20x20 cm., sentado con mortero de cemento CEM II/A-P 32,5 R y arena de río M 10 según UNE-EN 998-2 para posterior terminación, i/p.p. de roturas, replanteo, aplomado y nivelación, i/p.p. de cortes y piezas especiales, según CTE/ DB-SE-F. Incluso montantes, cargaderos y refuerzo para huecos y armaduras de atado. Unidad totalmente terminada.

| Código | Ud | Descripción | Rendimiento | Precio | Importe |
|---|---|---|---|---|---|
| MAO-004B | h | Oficial 1ª instalaciones | 0.3 | 17.53 | 5.26 |
| MAO-007 | h | Peón general | 0.2 | 16.6 | 3.32 |
| MAT4MORTM40 | m³ | Mortero de cemento 1/6 M-40 | 0.015 | 36.87 | 0.55 |
| MAT4ACER-01 | kg | Acero B-500s | 9.2 | 1.15 | 10.58 |
| MATBQSPLIT2 | ud | Bloque split 40x20x20 color | 14 | 0.58 | 8.12 |
| MATBQSPLIT1B | m² | Piezas especiales bloque split | 1 | 3.13 | 3.13 |
|  |  | Total |  |  | 30.96 |

**P3EDIF10A** m² Fábrica de ladrillo macizo de 1/2 pié (06/04/2011)
32 m² × 18.81 (19.94 con costes indirectos) = 638.08
Fábrica de ladrillo macizo de 1/2 pie 25x12x9mm, con mortero de cemento, i/replanteo, nivelación y aplomado, rejuntado, limpieza y medios auxiliares, s/DB-SE-F y RC-08. Unidad totalmente terminada.

| Código | Ud | Descripción | Rendimiento | Precio | Importe |
|---|---|---|---|---|---|
| MAO-001 | h | Cuadrilla "A" | 0.42 | 42 | 17.64 |
| MAQ-002A1 | h | Retroexcavadora ruedas hidráulica 51/70 cv | 0.01 | 29.27 | 0.29 |
| MATLAD1P | Ud | Ladrillo perf tosco 25x12x9 (material; 22/11/2011) | 10 | 0.07 | 0.70 |
| MAT4MORTM40 | m³ | Mortero de cemento 1/6 M-40 | 0.005 | 36.87 | 0.18 |
|  |  | Total |  |  | 18.81 |

| Medición | Uds. | Largo | Parcial |
|---|---|---|---|
| Varios recrecidos en cubierta para tapes y entradas |  |  |  |
| Tapas de entrada | 2 | 1.5 | 3.00 |
| Tapas bombas | 2 | 1.5 | 3.00 |
| Tapas tamices | 2 | 13 | 26.00 |
| Total |  |  | 32 |

**P4PILOTT300** m Pilote horm.prefabr.T300 Q137 Tn+ensayos+uniones (03/12/2004)
0 m × 80.57 (85.4 con costes indirectos) = 0.00
Pilote prefabricado T-300 carga máxima de 137 t, construido según CPP-1 y/o normativa vigente con hormigones de resistencia característica mínima de 50 N/mm2, (HA-50, aptopara su empleo en clases de exposición IV+Qc, según norma EHE-08) cemento I 52,5 R/SR o N/SR (RC-08), que hace que los pilotes sean resistentes a los sulfatos y al agua de mar, armados en toda su longitud, y en sus esquinas, como mínimo 4 fi 20 B 500 SD, armadura transversal mínima y helice fi6 (13.7 cm) cumplimiento del articulo B.9.5.3. de la Norma UNE-EN-12.794:2006+A1, hincado, incluso parte proporcional de ensayos de medida de rechazo, pruebas estáticas de carga dinámica y estática, control de vibraciones, control de hinca, preparación del terreno, transporte, instalación, almohadillas, paradas, montaje y desmontaje de equipo mecánico y pilotes prefabricados.
Unidad totalmente terminado incluidas uniones terminales extrusión y placa a losa y uniones ABB o similares de diferentes tramos.

| Código | Ud | Descripción | Rendimiento | Precio | Importe |
|---|---|---|---|---|---|
| MATPILOTT300 | m | Pilote prefabricado t-300+armadura S/ normativa (material; 05/05/2020) | 1 | 30.47 | 30.47 |
| MATPILOTT300B | Ud | Junta unión T-300 (material; 05/05/2020) | 0.2 | 98.57 | 19.71 |
| MAQ0301020 | h | Martinete hidráulico hincapilotes prefabricado 9 t (maquinaria; 03/12/2004) | 0.2 | 97.71 | 19.54 |
| %MONTPIL1 | % | Montaje y ejecución pilotes prefabricados (05/05/2020) | 10 % | 69.72 | 6.97 |
| %MONTPIL2 | % | Ensayos dinámicos y estáticos pilotes pref (05/05/2020) | 2 % | 76.69 | 1.53 |
| %MONTPIL3 | % | Obra civil, acceso y preparación terreno pilotes pref (05/05/2020) | 3 % | 78.22 | 2.35 |
|  |  | Total |  |  | 80.57 |

**P4PILOTT350** m Pilote horm.prefabr.T350 Q187 Tn+ensayos+uniones (03/12/2004)
600 m × 96.1 (101.87 con costes indirectos) = 61122.00
Pilote prefabricado T-350 (1225 cm2) , Tope estructural de 187 t, construido según CPP-1 y/o normativa vigente con hormigones de resistencia característica mínima de 50 N/mm2, (HA-50, aptopara su empleo en clases de exposición IV+Qc, según norma EHE-08) cemento I 52,5 R/SR o N/SR (RC-08), que hace que los pilotes sean resistentes a los sulfatos y al agua de mar, armados en toda su longitud, y en sus esquinas, como mínimo 4 fi 20 B 500 SD, armadura transversal mínima helice fi6 (11.8 cm) cumplimiento del articulo B.9.5.3. de la Norma UNE-EN-12.794:2006+A1, hincado, incluso parte proporcional de ensayos de medida de rechazo, pruebas estáticas de carga dinámica y estática, control de vibraciones, control de hinca, preparación del terreno, transporte, instalación, almohadillas, paradas, montaje y desmontaje de equipo mecánico y pilotes prefabricados.
Unidad totalmente terminado incluidas uniones terminales extrusión y placa a losa y uniones ABB o similares de diferentes tramos.

| Código | Ud | Descripción | Rendimiento | Precio | Importe |
|---|---|---|---|---|---|
| MATPILOTT350 | m | Pilote prefabricado t-350+armadura S/ normativa (material; 05/05/2020) | 1 | 40.32 | 40.32 |
| MATPILOTT350B | Ud | Junta unión T-350 (material; 05/05/2020) | 0.2 | 116.49 | 23.30 |
| MAQ0301020 | h | Martinete hidráulico hincapilotes prefabricado 9 t | 0.2 | 97.71 | 19.54 |
| %MONTPIL2 | % | Ensayos dinámicos y estáticos pilotes pref | 2 % | 83.16 | 1.66 |
| %MONTPIL1 | % | Montaje y ejecución pilotes prefabricados | 10 % | 84.82 | 8.48 |
| %MONTPIL3 | % | Obra civil, acceso y preparación terreno pilotes pref | 3 % | 93.30 | 2.80 |
|  |  | Total |  |  | 96.1 |

| Medición | Uds. | Alto | Parcial |
|---|---|---|---|
| pilotes bajo muros y nave | 30 | 20 | 600.00 |
| Total |  |  | 600 |

**P4PILOTT400** m Pilote horm.prefabr.T400 Q244 Tn+ensayos+uniones (03/12/2004)
520 m × 119.93 (127.13 con costes indirectos) = 66107.60
Pilote prefabricado T-400 (1600 cm2) , Tope estructural de 244 t, construido según CPP-1 y/o normativa vigente con hormigones de resistencia característica mínima de 50 N/mm2, (HA-50, aptopara su empleo en clases de exposición IV+Qc, según norma EHE-08) cemento I 52,5 R/SR o N/SR (RC-08), que hace que los pilotes sean resistentes a los sulfatos y al agua de mar, armados en toda su longitud, y en sus esquinas, como mínimo 8fi 16/20 B 500 SD, armadura transversal mínima helice fi6 (10 cm) cumplimiento del articulo B.9.5.3. de la Norma UNE-EN-12.794:2006+A1, hincado, incluso parte proporcional de ensayos de medida de rechazo, pruebas estáticas de carga dinámica y estática, control de vibraciones, control de hinca, preparación del terreno, transporte, instalación, almohadillas, paradas, montaje y desmontaje de equipo mecánico y pilotes prefabricados.
Unidad totalmente terminado incluidas uniones terminales extrusión y placa a losa y uniones ABB o similares de diferentes tramos.

| Código | Ud | Descripción | Rendimiento | Precio | Importe |
|---|---|---|---|---|---|
| MATPILOTT400 | m | Pilote prefabricado t-400+armadura S/ normativa (material; 05/05/2020) | 1 | 51.97 | 51.97 |
| MATPILOTT400B | Ud | Junta unión T-400 (material; 05/05/2020) | 0.2 | 161.3 | 32.26 |
| MAQ0301020 | h | Martinete hidráulico hincapilotes prefabricado 9 t | 0.2 | 97.71 | 19.54 |
| %MONTPIL2 | % | Ensayos dinámicos y estáticos pilotes pref | 2 % | 103.77 | 2.08 |
| %MONTPIL1 | % | Montaje y ejecución pilotes prefabricados | 10 % | 105.85 | 10.59 |
| %MONTPIL3 | % | Obra civil, acceso y preparación terreno pilotes pref | 3 % | 116.44 | 3.49 |
|  |  | Total |  |  | 119.93 |

| Medición | Uds. | Largo | Alto | Parcial |
|---|---|---|---|---|
| Pilotes bajo losa | 6 |  | 20 | 120.00 |
| Pilotes en pilares de tanque | 4 | 4 | 20 | 320.00 |
| Pilotes bajo muro compartido | 4 |  | 20 | 80.00 |
| Plataforma desde terreno natural |  |  |  |  |
| Total |  |  |  | 520 |

**P4 PILOT01** m Descabezado pilote de cualquier sección (08/04/2020)
297.5 m × 13.4 (14.2 con costes indirectos) = 4224.50
Descabezado de pilote de hormigón armado, de cualquier sección, mediante picado del hormigón de la cabeza del pilote que no reúne las características mecánicas necesarias, con compresor con martillo neumático, y carga de los escombros procedentes del descabezado sobre camión o contenedor, transporte a vertedero. Unidad completa

| Código | Ud | Descripción | Rendimiento | Precio | Importe |
|---|---|---|---|---|---|
| MAO-002 | h | Encargado general | 0.01 | 20.46 | 0.20 |
| MAO-007 | h | Peón general | 0.02 | 16.6 | 0.33 |
| MAQ-002A2 | h | Retroexcavadora ruedas hidráulica 71/100 CV | 0.01 | 31.53 | 0.32 |
| MAQ-004A2 | h | Camión basculante 4x4 14 t. | 0.2 | 24.02 | 4.80 |
| MAQ-006A | h | Compresor 31/70 CV, 2 martillos, s/MO | 1.5 | 3.73 | 5.60 |
| OTRO-CANON1 | m³ | Canon vertido+clasif.residuos+RCD (excav o demolic) | 0.8 | 2.69 | 2.15 |
|  |  | Total |  |  | 13.4 |

| Medición | Uds. | Largo | Alto | Parcial |
|---|---|---|---|---|
| EBAR cámara seca y húmeda | 4 |  | 7 | 28.00 |
| Canales | 1 |  | 3 | 3.00 |
| Pozo gruesos | 1 |  | 4 | 4.00 |
| Pilotes muro pozo gruesos | 1 |  | 4 | 4.00 |
| pilotes muro y pilares tanque | 6 | 6 | 7 | 252.00 |
| pilotes nave | 13 |  | 0.5 | 6.50 |
| Total |  |  |  | 297.5 |

##### A1.2.1.3. ESTRUCTURA METÁLICA Y PRFV (LB) (12/06/2000)
Importe: 181741.04

**P41ETT-000** kg Galvanización (18/11/2011)
0 kg × 0.33 (0.35 con costes indirectos) = 0.00
Protección contra oxidación de elementos metálicos mediante galvanización de cinc por el método (D) en caliente VH., (D) 100 micrómetros/m2 700 g/m2. Comprendiendo: Transporte carga y descarga a taller de galvanización, preparación del material, desengrase eliminando mediante tratamientos preliminares restos de pinturas manchas de grasa etc, decapado superficial de óxidos por inmersión en ácido sulfúrico o clorhídrico diluido, tratamiento con flujo e inmersión en baño de zinc fundido a través de la cubierta de flujo que flota sobre el material fundido, a temperatura de 445-465 ºC. extrayendo. Nueva carga y transporte sobre camión a obra. Medido por peso teórico del material tratado.

| Código | Ud | Descripción | Rendimiento | Precio | Importe |
|---|---|---|---|---|---|
| MAQ0102010 | ud | Maquinaria y energía para tratamiento de galvanización (maquinaria; 04/03/2012) | 0.001 | 75.92 | 0.08 |
| MAT1701040 | kg | Zinc fundido para tratamiento de galvanización (material; 04/03/2012) | 0.085 | 2.4 | 0.20 |
| MAT1701050 | ud | Elementos químicos para tratamiento de galvanización (material; 04/03/2012) | 0.001 | 41.67 | 0.04 |
| %MONT-3 VAR | % | Montaje y pruebas-3% | 3 % | 0.32 | 0.01 |
|  |  | Total |  |  | 0.33 |

Claves: baño, acero, estructura, recubrimiento, plano, zinc, inmersión, caliente, fundido

**P41ETT-001** kg Acero laminado S-275Jr + pintura epoxy+pintura ignófuga (08/02/2008)
37418.52 kg × 1.87 (1.98 con costes indirectos) = 74088.67
Acero laminado S275 JR en perfiles para elementos estructurales, con una tensión de rotura de 410 n/mm2, unidas entre sí mediante soldadura con electrodo básico i/p.p. despuntes y dos manos de imprimación con pintura de epoxy ignífugo y protección en ambientes húmedos y agresivos (totalmente montado para masividades comprendidas entre aproximadamente 63 y 340 m-1 según une 23-093-89, une 23820:1997 ex y s/cte-db-si. espesor aproximado de 641 micras secas totales), los trabajos serán realizados por soldador cualificado según norma une-en 287-1:1992. incluyendo medios auxiliares y grua de alto tonelaje para el montaje, taladros y epoxy de alta resistencia en placas de apoyo y anclaje, incluso mortero de regularización y resto de operaciones necesarias para su terminación completa.

| Código | Ud | Descripción | Rendimiento | Precio | Importe |
|---|---|---|---|---|---|
| MAO-004C | h | Oficial 1ª O. Civil | 0.005 | 17.53 | 0.09 |
| MAO-007 | h | Peón general | 0.01 | 16.6 | 0.17 |
| MAQ-001C | h | Camión grúa 20 Tm. | 0.005 | 35.61 | 0.18 |
| MAQ-037PEPOX | h | Pistola de inyección de epoxy (maquinaria; 08/02/2008) | 0.01 | 1.16 | 0.01 |
| MAT4ACER-04 | kg | Acero laminado S 275JR | 1.05 | 1.25 | 1.31 |
| MAT6PINTEPOXY | kg | Pintura epoxy y adherencia. Mat. varios (material; 11/11/2010) | 0.002 | 24.96 | 0.05 |
| MAT4SOLD | kg | Minio electrolítico (material; 08/02/2008) | 0.001 | 6.91 | 0.01 |
| MAT4MORTM10G | m³ | Mortero 1/4 preparado con cemento gris M-10 | 0.001 | 54.27 | 0.05 |
|  |  | Total |  |  | 1.87 |

Relación comercial: 0.0056495137812, 003, 0.0051687040977

| Medición | Uds. | Largo | Ancho | Alto | Parcial |
|---|---|---|---|---|---|
| Nave |  |  |  |  |  |
| Nave s/ med. aux. |  |  |  |  |  |
| N3/N4 - HE 280 B (HEB) | 5.85 | 103.15 |  |  | 603.43 |
| N2/N5 - IPE 240 (IPE) | 8.135 | 30.69 |  |  | 249.66 |
| N4/N5 - IPE 240 (IPE) | 7.239 | 30.69 |  |  | 222.16 |
| N6/N7 - HE 280 B (HEB) | 5.85 | 103.15 |  |  | 603.43 |
| N8/N9 - HE 280 B (HEB) | 5.85 | 103.15 |  |  | 603.43 |
| N7/N10 - IPE 330 (IPE) | 8.135 | 54.91 |  |  | 446.69 |
| N9/N10 - IPE 330 (IPE) | 7.239 | 55.63 |  |  | 402.71 |
| N11/N12 - HE 280 B (HEB) | 5.85 | 103.15 |  |  | 603.43 |
| N13/N14 - HE 280 B (HEB) | 5.85 | 103.15 |  |  | 603.43 |
| N12/N15 - IPE 360 (IPE) | 8.135 | 63.82 |  |  | 519.18 |
| N14/N15 - IPE 360 (IPE) | 7.239 | 64.65 |  |  | 468.00 |
| N16/N17 - HE 280 B (HEB) | 5.85 | 103.15 |  |  | 603.43 |
| N18/N19 - HE 280 B (HEB) | 5.85 | 103.15 |  |  | 603.43 |
| N17/N20 - IPE 360 (IPE) | 8.135 | 63.82 |  |  | 519.18 |
| N19/N20 - IPE 360 (IPE) | 7.239 | 64.65 |  |  | 468.00 |
| N21/N22 - HE 280 B (HEB) | 5.85 | 103.15 |  |  | 603.43 |
| N23/N24 - HE 280 B (HEB) | 5.85 | 103.15 |  |  | 603.43 |
| N22/N25 - IPE 360 (IPE) | 8.135 | 63.82 |  |  | 519.18 |
| N24/N25 - IPE 360 (IPE) | 7.239 | 64.65 |  |  | 468.00 |
| N26/N27 - HE 280 B (HEB) | 5.85 | 103.15 |  |  | 603.43 |
| N28/N29 - HE 280 B (HEB) | 5.85 | 103.15 |  |  | 603.43 |
| N27/N30 - IPE 330 (IPE) | 8.135 | 54.91 |  |  | 446.69 |
| N29/N30 - IPE 330 (IPE) | 7.239 | 55.63 |  |  | 402.71 |
| N31/N32 - HE 280 B (HEB) | 5.85 | 103.15 |  |  | 603.43 |
| N33/N34 - HE 280 B (HEB) | 5.85 | 103.15 |  |  | 603.43 |
| N34/N35 - IPE 240 (IPE) | 7.239 | 30.69 |  |  | 222.16 |
| N36/N38 - HE 220 B (HEB) | 6.225 | 71.44 |  |  | 444.71 |
| N37/N35 - HE 220 B (HEB) | 6.6 | 71.44 |  |  | 471.50 |
| N38/N39 - IPE 240 (IPE) | 0.083 | 30.84 |  |  | 2.56 |
| N40/N42 - HE 260 B (HEB) | 0.6 | 92.95 |  |  | 55.77 |
| N43/N41 - HE 260 B (HEB) | 0.6 | 92.95 |  |  | 55.77 |
| N30/N35 - IPE 270 (IPE) | 4.91 | 36.03 |  |  | 176.91 |
| N25/N30 - IPE 270 (IPE) | 4.76 | 36.03 |  |  | 171.50 |
| N20/N25 - IPE 270 (IPE) | 4.76 | 36.03 |  |  | 171.50 |
| N15/N20 - IPE 270 (IPE) | 4.76 | 36.03 |  |  | 171.50 |
| N10/N15 - IPE 270 (IPE) | 4.91 | 36.03 |  |  | 176.91 |
| N5/N10 - IPE 270 (IPE) | 5 | 36.03 |  |  | 180.15 |
| N27/N32 - IPE 160 (IPE) | 4.91 | 15.78 |  |  | 77.48 |
| N22/N27 - IPE 160 (IPE) | 4.76 | 15.78 |  |  | 75.11 |
| N17/N22 - IPE 160 (IPE) | 4.76 | 15.78 |  |  | 75.11 |
| N12/N17 - IPE 160 (IPE) | 4.76 | 15.78 |  |  | 75.11 |
| N7/N12 - IPE 160 (IPE) | 4.91 | 15.78 |  |  | 77.48 |
| N2/N7 - IPE 160 (IPE) | 5 | 15.78 |  |  | 78.90 |
| N44/N45 - HE 260 B (HEB) | 0.6 | 92.95 |  |  | 55.77 |
| N46/N47 - HE 260 B (HEB) | 0.6 | 92.95 |  |  | 55.77 |
| N48/N49 - HE 260 B (HEB) | 0.6 | 92.95 |  |  | 55.77 |
| N50/N51 - HE 260 B (HEB) | 0.6 | 92.95 |  |  | 55.77 |
| N52/N53 - HE 260 B (HEB) | 0.6 | 92.95 |  |  | 55.77 |
| N29/N34 - IPE 160 (IPE) | 4.91 | 15.78 |  |  | 77.48 |
| N24/N29 - IPE 160 (IPE) | 4.76 | 15.78 |  |  | 75.11 |
| N19/N24 - IPE 160 (IPE) | 4.76 | 15.78 |  |  | 75.11 |
| N14/N19 - IPE 160 (IPE) | 4.76 | 15.78 |  |  | 75.11 |
| N9/N14 - IPE 160 (IPE) | 4.91 | 15.78 |  |  | 77.48 |
| N4/N9 - IPE 160 (IPE) | 5 | 15.78 |  |  | 78.90 |
| N59/N54 - HE 260 B (HEB) | 0.6 | 92.95 |  |  | 55.77 |
| N60/N55 - HE 260 B (HEB) | 0.6 | 92.95 |  |  | 55.77 |
| N61/N56 - HE 260 B (HEB) | 0.6 | 92.95 |  |  | 55.77 |
| N62/N57 - HE 260 B (HEB) | 0.6 | 92.95 |  |  | 55.77 |
| N63/N58 - HE 260 B (HEB) | 0.6 | 92.95 |  |  | 55.77 |
| N64/N66 - HE 220 B (HEB) | 6.225 | 71.44 |  |  | 444.71 |
| N65/N5 - HE 220 B (HEB) | 6.6 | 71.44 |  |  | 471.50 |
| N68/N67 - IPE 270 (IPE) | 4.91 | 36.03 |  |  | 176.91 |
| N69/N68 - IPE 270 (IPE) | 4.76 | 36.03 |  |  | 171.50 |
| N71/N70 - IPE 270 (IPE) | 4.91 | 36.03 |  |  | 176.91 |
| N72/N71 - IPE 270 (IPE) | 5 | 36.03 |  |  | 180.15 |
| N73/N74 - HE 220 B (HEB) | 6.142 | 71.43 |  |  | 438.72 |
| N75/N76 - HE 220 B (HEB) | 6.142 | 71.43 |  |  | 438.72 |
| N77/N78 - IPE 270 (IPE) | 4.4 | 36.03 |  |  | 158.53 |
| N79/N38 - IPE 270 (IPE) | 4.91 | 36.03 |  |  | 176.91 |
| N80/N74 - IPE 270 (IPE) | 4.91 | 36.03 |  |  | 176.91 |
| N76/N81 - IPE 270 (IPE) | 5 | 36.03 |  |  | 180.15 |
| N66/N82 - IPE 270 (IPE) | 5 | 36.03 |  |  | 180.15 |
| N34/N80 - R 22 (R) | 5.66 | 2.98 |  |  | 16.87 |
| N29/N74 - R 22 (R) | 5.66 | 2.98 |  |  | 16.87 |
| N74/N30 - R 22 (R) | 6.609 | 2.98 |  |  | 19.69 |
| N80/N35 - R 22 (R) | 6.609 | 2.98 |  |  | 19.69 |
| N79/N35 - R 22 (R) | 6.376 | 2.99 |  |  | 19.06 |
| N38/N30 - R 22 (R) | 6.376 | 2.99 |  |  | 19.06 |
| N27/N38 - R 22 (R) | 6.376 | 2.99 |  |  | 19.06 |
| N32/N79 - R 22 (R) | 6.376 | 2.99 |  |  | 19.06 |
| N2/N82 - R 22 (R) | 6.445 | 2.98 |  |  | 19.21 |
| N7/N66 - R 22 (R) | 6.445 | 2.98 |  |  | 19.21 |
| N66/N10 - R 22 (R) | 6.445 | 2.98 |  |  | 19.21 |
| N82/N5 - R 22 (R) | 6.445 | 2.98 |  |  | 19.21 |
| N81/N5 - R 22 (R) | 6.676 | 2.98 |  |  | 19.89 |
| N76/N10 - R 22 (R) | 6.676 | 2.98 |  |  | 19.89 |
| N9/N76 - R 22 (R) | 5.738 | 2.98 |  |  | 17.10 |
| N4/N81 - R 22 (R) | 5.738 | 2.98 |  |  | 17.10 |
| N38/N35 - IPE 240 (IPE) | 4.067 | 30.7 |  |  | 124.86 |
| N32/N38 - IPE 240 (IPE) | 4.067 | 30.7 |  |  | 124.86 |
| N84/N10 - HE 220 B (HEB) | 6.6 | 71.44 |  |  | 471.50 |
| N85/N81 - HE 220 B (HEB) | 6.142 | 71.43 |  |  | 438.72 |
| N83/N82 - HE 220 B (HEB) | 6.225 | 71.44 |  |  | 444.71 |
| Incluye cordores de cubierta y ménsulas |  |  |  |  |  |
| Correas IPE c/1.2m | 0.92 | 445 | 15.8 |  | 6468.52 |
| placas y otros ** 3% | 0.03 | 28469 |  |  | 854.07 |
| Viga carril ** IPE-300 | 2 | 24.1 |  | 42.2 | 2034.04 |
| Vigas carrileras |  |  |  |  |  |
| Varios soportes | 1 | 100 |  |  | 100.00 |
| Vigas carril soporte cuchara | 4 | 2 |  | 44.8 | 358.40 |
| Viga carril apoyo de contenedor | 8 | 4.5 |  | 44.8 | 1612.80 |
|  | 8 | 4.5 |  | 44.8 | 1612.80 |
| Vigas carril pozo de gruesos | 5 | 1.5 | 4 | 44.8 | 1344.00 |
|  | 4 | 1.6 |  | 44.8 | 286.72 |
|  | 4 | 2 |  | 44.8 | 358.40 |
| Vigas carril soporte cuchara | 4 | 2 |  | 44.8 | 358.40 |
| Nota Se ha considerado perfil UNE-45 |  |  |  |  |  |
| Nota: Flejes soporte de prefabricado incluido en precio prefabr. |  |  |  |  |  |
| Total |  |  |  |  | 37418.52 |

**P41ETT-001B** kg Acero inoxidable AISI-316L
4261.67 kg × 5.64 (5.98 con costes indirectos) = 25484.79

| Medición | Uds. | Largo | Ancho | Alto | Parcial |
|---|---|---|---|---|---|
| Estructura escaleras cámara húmeda DP** |  |  |  |  |  |
| UNP-240 escalera inclinada | 2 | 1 |  | 33.2 | 66.40 |
|  | 2 | 5 |  | 33.2 | 332.00 |
| UPN-240 tramex | 1 | 10 |  | 33.2 | 332.00 |
| UPN-200 escaleras cortas | 12 | 2.1 |  | 25.3 | 637.56 |
| L50-5 apoyo lateral | 1 | 10 |  | 3.77 | 37.70 |
|  | 2 | 1 |  | 3.77 | 7.54 |
| Tramex pasarela Tanque |  |  |  |  |  |
| Transversales L-50-5 | 2 | 2.2 | 24 | 3.77 | 398.11 |
| Longitudinal L50-5 | 2 | 23.8 |  | 3.77 | 179.45 |
| Perfiles soportes tramex IPE-200 c/1.5 |  |  |  |  |  |
| Cámara húmeda | 6 | 6 |  | 22.4 | 806.40 |
| Cámara seca | 6 | 5 |  | 22.4 | 672.00 |
| Canal | 4 | 4.5 |  | 22.5 | 405.00 |
| Pozo | 2 | 4.5 |  |  | 9.00 |
| L50-5 angulares perimetrales |  |  |  |  |  |
| Cámara seca | 1 | 32 |  | 3.77 | 120.64 |
| Cámara húmeda | 1 | 30 |  | 3.77 | 113.10 |
| Canal | 1 | 21.4 |  | 3.77 | 80.68 |
| Pozo | 1 | 17 |  | 3.77 | 64.09 |
| Total |  |  |  |  | 4261.67 |

**P41BARAND01** m Barandilla metálica galv.+pintura (26/06/2009)
0 m × 45.85 (48.6 con costes indirectos) = 0.00
Barandilla metálica normalizada de altura 1.10 m con pasamanos de 100x50x3 mm y pilastras de 70x30x3 mm cada 200 cm, montante inferior de 70x30x3mm, con placa y perfilería , enmarcado separado 12 cm del pasamanos que encierra montantes verticales cada 12 cm de pletina 50x3mm., todos los perfiles de acero S-275J de 1ª calidad galvanizado en caliente, que será pintado con dos manos. Incluso placas de anclaje a hormigón de 120x120x2, incluido taladro para su colocación, con pernos de anclaje químicos de diñametro 6 mm y 120 mm de profundidad. Unidad totalmente anclada y terminada.

| Código | Ud | Descripción | Rendimiento | Precio | Importe |
|---|---|---|---|---|---|
| MAO-001 | h | Cuadrilla "A" | 0.02 | 42 | 0.84 |
| MAQ-001C | h | Camión grúa 20 Tm. | 0.02 | 35.61 | 0.71 |
| MAQ-012 | día | Día alquiler de generador de c.a. | 0.02 | 9.31 | 0.19 |
| MAQ-019 | h | Equipo soldadura | 0.02 | 2.99 | 0.06 |
| MAT4MAI067 | ud | Elementos de anclaje | 0.5 | 2.89 | 1.45 |
| MAT4TBAR-1 | m | Barandilla y material S275 JR+galv. +pintura. 1.10m altura (material; 27/09/2015) | 1 | 42.6 | 42.60 |
|  |  | Total |  |  | 45.85 |

**P41BARAND02** m Barandilla acero inoxidable AISI316+p.p.placas, anclajes. (26/06/2009)
0 m × 111.02 (117.68 con costes indirectos) = 0.00
m de barandilla tipode acero inoxidable AISI 316, altura 1100 mm. formada mediante balaustres de pletina 40x10, fijados mediante una placa de 150x80, con anclajes tipo M10 y distancia máxima entre si 1500 mm, con pasamanos de tubo Diam.50x1,5 y dos barras intermedias pasantes de tubo Diam. 28x1,5, placa anticaida, totalmente colocada, incluso elementos de apoyo y pasante para que la barandilla pueda ser extraible.

| Código | Ud | Descripción | Rendimiento | Precio | Importe |
|---|---|---|---|---|---|
| MAO-001 | h | Cuadrilla "A" | 0.02 | 42 | 0.84 |
| MAQ-001C | h | Camión grúa 20 Tm. | 0.02 | 35.61 | 0.71 |
| MAQ-012 | día | Día alquiler de generador de c.a. | 0.02 | 9.31 | 0.19 |
| MAQ-019 | h | Equipo soldadura | 0.1 | 2.99 | 0.30 |
| MAT4MAI067 | ud | Elementos de anclaje | 0.5 | 2.89 | 1.45 |
| MAT4BARAND2 | m | Barandilla de Acero Inoxidable 1.1 (material; 14/04/2020) | 1 | 107.53 | 107.53 |
|  |  | Total |  |  | 111.02 |

**P41BARAND04** m Barandilla normalizada PRFV (23/03/2017)
100.9 m × 93.43 (99.04 con costes indirectos) = 9993.14
Barandilla PRFV de tubo de diámetro 50 mm x e=1,5 mm y altura 1,10 m, compuesta por montantes con separación máxima 1,50 m, pasamanos y travesaño intermedio, y rodapié de pletina de 200 x 5 mm, incluso placas y tornillos de anclaje Totalmente colocada.

| Código | Ud | Descripción | Rendimiento | Precio | Importe |
|---|---|---|---|---|---|
| MAO-002 | h | Encargado general | 0.005 | 20.46 | 0.10 |
| MAO-001 | h | Cuadrilla "A" | 0.3 | 42 | 12.60 |
| MAQ-001A | h | Camión grúa- pluma corto | 0.003 | 26.27 | 0.08 |
| MATBARAND04 | m | Barandilla PRFV+pletinas (material; 14/04/2020) | 1 | 80.65 | 80.65 |
|  |  | Total |  |  | 93.43 |

| Medición | Uds. | Largo | Ancho | Parcial |
|---|---|---|---|---|
| Contorno pozo bombeo+canales+grueso | 1 | 29.1 |  | 29.10 |
| Pasarela s/ tanque se`paración con EBAR | 1 | 23.8 |  | 23.80 |
| Interior canales desbaste | 2 | 6.2 |  | 12.40 |
| interior cámara seca |  |  |  |  |
| Plataforma | 1 | 1 |  | 1.00 |
| escalera | 1 | 4.9 |  | 4.90 |
| Transversa | 1 | 9 |  | 9.00 |
| Acceso escaleras | -3 | 0.5 |  | -1.50 |
|  | -3 | 1 |  | -3.00 |
| Escaleras inclinadas | 6 | 2.1 | 2 | 25.20 |
| Total |  |  |  | 100.9 |

**P41ESC1** m Escalera vertical telescópica acero inox. tipo barco (23/03/2017)
46.5 m × 169.98 (180.18 con costes indirectos) = 8378.37
Escalera de seguridad y protección telescópica de acero inoxidable extensible en tramos de 50 cm. anchura 60 cm, longitud 5.0 m, con protección tipo barco formado por pletinas de acero inoxidable AIS-316 de espesor 7 mm cada 0.5m y diámetro interior 0.8m. totalmente instalada, incluso pernos de anclaje y tacos de resina de epoxi de alta resistencia, incluso incorporación de guía de seguridad para accesos. Unidad totalmente terminada.

| Código | Ud | Descripción | Rendimiento | Precio | Importe |
|---|---|---|---|---|---|
| MAO-001 | h | Cuadrilla "A" | 0.1 | 42 | 4.20 |
| MATESCAL1 | Ud | Escalera extensible acero inox 316 +anillos barco (material; 07/05/2020) | 1 | 165.78 | 165.78 |
|  |  | Total |  |  | 169.98 |

| Medición | Uds. | Largo | Ancho | Parcial |
|---|---|---|---|---|
| Canales | 2 | 4.7 | 2 | 18.80 |
| Cámara húmeda | 1 | 8.2 |  | 8.20 |
| Cámara seca | 1 | 8.2 |  | 8.20 |
| Tanque | 2 | 5.65 |  | 11.30 |
| Total |  |  |  | 46.5 |

**P41ESC0** m Escalera vertical pozos acero inox. (25/06/2013)
0 m × 141.55 (150.04 con costes indirectos) = 0.00
Escalera de acero inoxidable AIS-316 de dimensiones especificadas en planos. totalmente instalada, incluso pernos de anclaje y tacos de resina de epoxi de alta resistencia, incluso incorporación de guía de seguridad para accesos. Unidad totalmente terminada.

| Código | Ud | Descripción | Rendimiento | Precio | Importe |
|---|---|---|---|---|---|
| MAO-001 | h | Cuadrilla "A" | 0.1 | 42 | 4.20 |
| MATESCAL0 | Ud | Escalera pozo AISI-316L (material; 25/06/2013) | 1 | 137.35 | 137.35 |
|  |  | Total |  |  | 141.55 |

**P41ESC2** m Escalera vertical acero inox-tipo barco (23/07/2013)
0 m × 172.7 (183.06 con costes indirectos) = 0.00
Escalera fija vertical normalizada de acero inoxidable AIS-316 según planos e incluso compuesta por de aros de protección de acero inoxidable, con protección tipo barco formado por pletinas de acero inoxidable AIS-316 de espesor 7 mm cada 0.5m y diámetro interior 0.8m. totalmente instalada, a base de llanta de 50x12 mm, peldaños hexágonos de 22 mm incluso pernos de anclaje y tacos de resina de epoxi de alta resistencia, incluso incorporación central de guía de seguridad anticaida y elementos extensibles. Unidad totalmente terminada.

| Código | Ud | Descripción | Rendimiento | Precio | Importe |
|---|---|---|---|---|---|
| MAO-001 | h | Cuadrilla "A" | 0.02 | 42 | 0.84 |
| MATESCAL2 | m | Escalera barco acero inox fija+soportes (material; 23/07/2013) | 1 | 171.86 | 171.86 |
|  |  | Total |  |  | 172.7 |

**P41ESC3** m Escalera inclinada met.galv 1.0m ancho + barandilla+ placas+estr (27/09/2015)
0 m × 93.87 (99.5 con costes indirectos) = 0.00
Escalera metálica de 1m de ancho galvanizada en caliente formada por estructura conformada con perfiles IPE-120, UPN 120, L-100 y L-50, largueros en tubo de 30mm , barandillas tubulares normalizadas con separación de huecos 12 cm, perfiles de sujeción y peldaños estriados antideslizante , incluso bridas de sujeción y placa de anclaje al paramento y solado, pernos de anclaje y piezas auxiliares, totalmente colocada.

| Código | Ud | Descripción | Rendimiento | Precio | Importe |
|---|---|---|---|---|---|
| MAO-003 | h | Capataz | 0.15 | 20 | 3.00 |
| MAO-004B | h | Oficial 1ª instalaciones | 0.75 | 17.53 | 13.15 |
| MAO-007 | h | Peón general | 0.75 | 16.6 | 12.45 |
| MATESC3 | m | Escalera metálica i/ anclajes 1.0m ancho (material; 27/09/2015) | 1 | 65.27 | 65.27 |
|  |  | Total |  |  | 93.87 |

**P41ESC4** m Escalera peldaño inclinada PRFV 1.0m ancho (17/09/2015)
11.2 m × 294.75 (312.44 con costes indirectos) = 3499.33
Suministro e instalación de escalera inclinada de PRFV, de 1000 mm de ancho y peldaños antideslizantes cada 230 mm, incluyendo pasamanos, montantes, rodapié y listones intermedios, estructura de soporte y resto de elementos. Las piezas de PRFV se fabricarán mediante pultrusión, con resina ISOFTÁLICA en espacios sin agresión química y con VINILESTER en espacios confinados con agresión química, con las siguientes características:
- Resistencia UV 5 en la escala de grises conforme a norma UNE-EN ISO 4892-parte 2 y/o según normativa vigente
- Resistencia al fuego M-1 (ASTM-E84)
- Resistencia al humo F-1 (ASTM-E84)
- Pigmentación mediante resina tintada
incluso p.p. de elementos de sujeción en acero inoxidable austenítico AISI 316.

| Código | Ud | Descripción | Rendimiento | Precio | Importe |
|---|---|---|---|---|---|
| MATESC4 | m | Escalera inclinada de PRFV, de 1000mm de ancho y peldaños antid. (material; 01/09/2016) | 1 | 267.95 | 267.95 |
| %MONT-10 | % | Montaje-10% equipos | 10 % | 267.95 | 26.80 |
|  |  | Total |  |  | 294.75 |

| Medición | Uds. | Largo | Parcial |
|---|---|---|---|
| Acceso pozop seco | 1 | 4.9 | 4.90 |
| Acceso a solera | 3 | 2.1 | 6.30 |
| Total |  |  | 11.2 |

**P41ESC5** m Escalera vertical tipo barco PRFV de 500 mm de ancho
6.3 m × 135.42 (143.55 con costes indirectos) = 904.37

| Medición | Uds. | Largo | Parcial |
|---|---|---|---|
| Acceso solera | 3 | 2.1 | 6.30 |
| Total |  |  | 6.3 |

**P4PATE01** ud Pate polipropileno
45 ud × 4.57 (4.84 con costes indirectos) = 217.80

| Medición | Uds. | Largo | Ancho | Parcial |
|---|---|---|---|---|
| Varios canal pasos | 2 | 6 |  | 12.00 |
| Varios pozo gruesos | 1 | 5 | 3 | 15.00 |
| Varios pasos pozo seco | 6 | 3 |  | 18.00 |
| Total |  |  |  | 45 |

**P41TRAM_003C** m² Tapa ciega registrable 1000kg/m2 PRFV+antideslizante (23/03/2017)
164 m² × 151.68 (160.78 con costes indirectos) = 26367.92
Tapa ciega modular extraible antideslizante PRFV carga de 1000 kg/ m2, Incluso p.p. de elementos de sujeción, tiro y estructura de apoyo ejecutada en acero AISI-316L o PRFV. Totalmente terminada y colocada.

| Código | Ud | Descripción | Rendimiento | Precio | Importe |
|---|---|---|---|---|---|
| MAO-001 | h | Cuadrilla "A" | 0.04 | 42 | 1.68 |
| MAT4TRAMEXP4 | m² | Tapa ciega PRFV antidesliz.+soportes 1000 Kg/m2+estructura (material; 06/10/2020) | 1 | 150 | 150.00 |
|  |  | Total |  |  | 151.68 |

| Medición | Uds. | Largo | Ancho | Parcial |
|---|---|---|---|---|
| Pozo seco | 1 | 10 | 6 | 60.00 |
| Pozo húmedo | 1 | 10 | 5 | 50.00 |
| Canales y pozo gruesos | 1 | 12 | 4.5 | 54.00 |
| Total |  |  |  | 164 |

**P41TRAM_001B** m² Tramex PRFV 1000Kg/m2 +antideslizante (23/03/2017)
54.74 m² × 103.68 (109.9 con costes indirectos) = 6015.93
Celosía Tramex PRFV con capacidad de carga superior a 1000 Kg/m2 en cualquier superficie superior a 4.0m2, Las piezas de PRFV se fabricarán mediante pultrusión, con resina ISOFTÁLICA en espacios sin agresión química y con VINILESTER en espacios confinados con agresión química, con las siguientes características:
- Resistencia UV 5 en la escala de grises conforme a norma UNE-EN ISO 4892-parte 2 y/o según normativa vigente
- Resistencia al fuego M-1 (ASTM-E84)
- Resistencia al humo F-1 (ASTM-E84)
- Pigmentación mediante resina tintada
Incluso p.p. de elementos de sujeción en acero inoxidable austenítico AISI 316. Totalmente terminada y colocada.

| Código | Ud | Descripción | Rendimiento | Precio | Importe |
|---|---|---|---|---|---|
| MAO-001 | h | Cuadrilla "A" | 0.04 | 42 | 1.68 |
| MAT4TRAMEXP1 | m² | Tramex PRFV 1000kg/m2 sup>4m2+soportes (material; 06/10/2020) | 1 | 102 | 102.00 |
|  |  | Total |  |  | 103.68 |

| Medición | Uds. | Largo | Ancho | Parcial |
|---|---|---|---|---|
| Pasarela EBAR-tanque | 1 | 2.3 | 23.8 | 54.74 |
| Total |  |  |  | 54.74 |

**P41TRAM_003B** m² Tramex PRFV 400kg/m2 PRFV (8x8x30) (23/03/2017)
15 m² × 71.68 (75.98 con costes indirectos) = 1139.70
Celosía tramex PRFV antideslizante, formada por pletina 8x8x30 mm carga de 400 kg/ m2, Las piezas de PRFV se fabricarán mediante pultrusión, con resina ISOFTÁLICA en espacios sin agresión química y con VINILESTER en espacios confinados con agresión química, con las siguientes características:
- Resistencia UV 5 en la escala de grises conforme a norma UNE-EN ISO 4892-parte 2 y/o según normativa vigente
- Resistencia al fuego M-1 (ASTM-E84)
- Resistencia al humo F-1 (ASTM-E84)
- Pigmentación mediante resina tintada
Incluso p.p. de elementos de sujeción, soportes, angulares y estructura soporte en acero inoxidable austenítico AISI 316. Totalmente terminada y colocada.

| Código | Ud | Descripción | Rendimiento | Precio | Importe |
|---|---|---|---|---|---|
| MAO-001 | h | Cuadrilla "A" | 0.04 | 42 | 1.68 |
| MAT4TRAMEXP3 | m² | Tramex peatonal 400Kg/m2 PRFV antidesliz.+soportes (material; 06/10/2020) | 1 | 70 | 70.00 |
|  |  | Total |  |  | 71.68 |

| Medición | Uds. | Largo | Ancho | Parcial |
|---|---|---|---|---|
| Cámara seca | 1 | 1 | 1 | 1.00 |
|  | 1 | 10 | 1 | 10.00 |
| Canales interior plataforma bajo escalera | 4 | 1 |  | 4.00 |
| Total |  |  |  | 15 |

**P41TRAM_002B** m² Tramex PRFV400Kg/m2 antidesliz+comp. anticaída pozos+anclajes (21/07/2013)
0 m² × 73.46 (77.87 con costes indirectos) = 0.00
Celosía Tramex PRFV antideslizante con tapa de acceso en elementos anti-caida de pozos deslizante, Las piezas de PRFV se fabricarán mediante pultrusión, con resina ISOFTÁLICA en espacios sin agresión química y con VINILESTER en espacios confinados con agresión química, con las siguientes características:
- Resistencia UV 5 en la escala de grises conforme a norma UNE-EN ISO 4892-parte 2 y/o según normativa vigente
- Resistencia al fuego M-1 (ASTM-E84)
- Resistencia al humo F-1 (ASTM-E84)
- Pigmentación mediante resina tintada
Incluso p.p. de elementos de sujeción en acero inoxidable austenítico AISI 316. Totalmente terminada y colocada.

| Código | Ud | Descripción | Rendimiento | Precio | Importe |
|---|---|---|---|---|---|
| MAO-001 | h | Cuadrilla "A" | 0.04 | 42 | 1.68 |
| MATACER-05 | kg | Acero inoxidable AISI-316L | 6 | 5.2 | 31.20 |
| MAT4TRAMEXP2 | m² | Tramex peatonal 400Kg/m2+anticaida pozos PRFV+soportes AISI316 (material; 21/07/2013) | 1 | 40.58 | 40.58 |
|  |  | Total |  |  | 73.46 |

**P41TRAM_001A** m² Tramex AISI-316L 30x30x3 peatonal (400kg/m2) (23/03/2017)
2 m² × 111.68 (118.38 con costes indirectos) = 236.76
Celosía metálica tipo Tramex de acero inxoidable AISI 316, formada por pletina acero 30x30x3 mm para carga mínima 400kg/m2, con uniones electrosoldadas, incluso elementos auxiliares de apoyo, perfilería acero inox, cercos, taladros de alta resistencia y elementos de unión, totalmente instalada.

| Código | Ud | Descripción | Rendimiento | Precio | Importe |
|---|---|---|---|---|---|
| MAO-001 | h | Cuadrilla "A" | 0.04 | 42 | 1.68 |
| MAT4TRAMEX1 | m² | Tramex 0,30x0,30x0,03 AISI 316 peatonal+soportes (material; 06/10/2020) | 1 | 110 | 110.00 |
|  |  | Total |  |  | 111.68 |

| Medición | Uds. | Largo | Parcial |
|---|---|---|---|
| Varios s/ nec obra ** | 1 | 2 | 2.00 |
| Total |  |  | 2 |

**P41TRAM_002A** m² Tramex AISI-316L 30x30 pletina 60x5 + compuerta anticaída (21/07/2013)
0 m² × 95.89 (101.64 con costes indirectos) = 0.00
Celosía metálica tipo Tramex de acero inxoidable AISI 316 con tapa de acceso en elementos anti-caida, formada por pletina acero 30x30 mm conformado con pletina 60x5., con uniones electrosoldadas, incluso elementos auxiliares de apoyo y anclaje, ....Totalmente instalada.

| Código | Ud | Descripción | Rendimiento | Precio | Importe |
|---|---|---|---|---|---|
| MAO-001 | h | Cuadrilla "A" | 0.04 | 42 | 1.68 |
| MAT4TRAMEX2 | m² | Tramex 0,30x0,30 x (60x05)+soportes AISI 316+anticaida pozos (material; 21/07/2013) | 1 | 63.01 | 63.01 |
| MATACER-05 | kg | Acero inoxidable AISI-316L | 6 | 5.2 | 31.20 |
|  |  | Total |  |  | 95.89 |

**P41TRAM_003** m² Tramex AISI-316L 50x50x5(1000kg/m2) (21/07/2013)
2 m² × 66.13 (70.1 con costes indirectos) = 140.20
Celosía metálica tipo Tramex de acero inoxidable AISI 316, formada por pletina acero 50x50x5 mm., con uniones electrosoldadas carga mínina 1000Kg/m2 en cualquier superficie (>5m2), incluso elementos auxiliares de apoyo, perfilería acero inox, cercos, taladros de alta resistencia y elementos de unión, totalmente instalada

| Código | Ud | Descripción | Rendimiento | Precio | Importe |
|---|---|---|---|---|---|
| MAO-001 | h | Cuadrilla "A" | 0.04 | 42 | 1.68 |
| MAT4TRAMEX3 | m² | Tramex 50x50x5 aisi 316+soportes (material; 21/07/2013) | 1 | 64.45 | 64.45 |
|  |  | Total |  |  | 66.13 |

| Medición | Uds. | Largo | Parcial |
|---|---|---|---|
| Varios s/ nec obra ** | 1 | 2 | 2.00 |
| Total |  |  | 2 |

**P41CADENA III** m Cadena acero inox 8 mm (25/06/2013)
19 m × 39.28 (41.64 con costes indirectos) = 791.16
Cadena seguridad tipo III acero inox AIS-316, con eslabón 8 mm, incluido mosquetón de cierre, anclajes y elementos de unión a pared, con sellador poliuretano hidroexpansivo, según detalle de planos. Totalmente instalada.

| Código | Ud | Descripción | Rendimiento | Precio | Importe |
|---|---|---|---|---|---|
| MAO-001 | h | Cuadrilla "A" | 0.001 | 42 | 0.04 |
| MAT4CADIII | m | Cadena 8mm AIS-316 (material; 25/06/2013) | 1 | 39.24 | 39.24 |
|  |  | Total |  |  | 39.28 |

| Medición | Uds. | Largo | Parcial |
|---|---|---|---|
| Canales | 4 | 1 | 4.00 |
| Cámara húmeda | 6 | 1 | 6.00 |
| Acceso en superficie EBAR |  |  |  |
| Cámara húmeda | 1 | 1 | 1.00 |
| Cámara seca | 1 | 1 | 1.00 |
| canales | 4 | 1 | 4.00 |
| Pozo | 1 | 1 | 1.00 |
| Bombas de vaciado | 2 | 1 | 2.00 |
| Total |  |  | 19 |

**P3EDIF.010A** m² Lamas para ventilación acero S275JR+pint+mosquitera+filtro
12.36 m² × 71.18 (75.45 con costes indirectos) = 932.56

| Medición | Uds. | Largo | Ancho | Alto | Parcial |
|---|---|---|---|---|---|
| Frontal-1 | 4 | 1 | 0.6 |  | 2.40 |
| Frontal-2 | 9 | 1 | 0.6 |  | 5.40 |
| Frontal-3 (no hay) |  |  |  |  |  |
| Frontal-4 (no hay) |  |  |  |  |  |
| En puertas |  |  |  |  |  |
|  | 3 | 0.85 | 0.3 | 4 | 3.06 |
|  | 6 | 0.55 | 0.3 |  | 0.99 |
|  | 2 | 0.85 | 0.3 |  | 0.51 |
| Nota: Se eliminan las rejillas para |  |  |  |  |  |
| desoodorizar por depresión |  |  |  |  |  |
| Total |  |  |  |  | 12.36 |

**P3EDIF.010B** m² Lamas para ventilación PRFV+rejilla mosquitera+filtro
0 m² × 48.49 (51.4 con costes indirectos) = 0.00

**P3EDIF004A** m² Puerta carp. metálica doble chapa lisa de acero de 2mm. espesor (06/06/2017)
7 m² × 90.75 (96.2 con costes indirectos) = 673.40
Puerta de carpintería metálica basculantes, correderas ó plegables, incluso guías y herrajes de colgar, de seguridad antiincendios RF-60 de doble chapa de acero galvanizada en caliente de 2 mm. de espesor, engatillada, realizada en una o varias hojas según disposición, con lamas de ventilación 0.5x1.0, rigidizadores de tubo rectangular, i/patillas para recibir en fábricas, cerco, contracerco, y herrajes de colgar y seguridad, herrajes de tiro , correderas o practicables, totalmente pintada color verde carruaje dos manos. El sistema de cierre está compuesto por una cerradura con caja de acero, embutida en la hoja, con cierre a punto. Se completa el conjunto con el cilindro de latón de 35 x 35 y sus llaves en cada cierre. (para los casos de puertas de dimensiones superiores a 6m2, se incluye la p.p. de puerta de acceso peatonal. Para los casos de puertas de acceso peatonal, dispondrá de medidas normalizadas. Totalmente instalada y acabada.

| Código | Ud | Descripción | Rendimiento | Precio | Importe |
|---|---|---|---|---|---|
| MAO-007 | h | Peón general | 0.5 | 16.6 | 8.30 |
| MATPUERTA1 | Ud | Puerta doble chapa lisa+ tratamiento y pintura (material; 06/06/2017) | 1 | 82.45 | 82.45 |
|  |  | Total |  |  | 90.75 |

| Medición | Uds. | Largo | Ancho | Parcial |
|---|---|---|---|---|
| Sala CCms | 1 | 3.5 | 2 | 7.00 |
| Total |  |  |  | 7 |

**P3EDIF004B** m² Puerta carp. metálica lamas estética ACERO S275JT+Pint (12/07/2013)
0 m² × 89.94 (95.34 con costes indirectos) = 0.00
Puerta de carpintería metálica lamas estética basculantes, correderas ó plegables, incluso guías y herrajes de colgar, cerco, contracerco, y herrajes de colgar y seguridad, herrajes de tiro , correderas o practicables, totalmente pintada color negro dos manos. El sistema de cierre está compuesto por una cerradura con caja de acero, embutida en la hoja, con cierre a punto. Se completa el conjunto con el cilindro de latón de 35 x 35 y sus llaves en cada cierre. (para los casos de puertas de dimensiones superiores a 6m2, se incluye la p.p. de puerta de acceso peatonal. Ruedas y guias de rodamiento de apoyo. Totalmente instalada y acabada.

| Código | Ud | Descripción | Rendimiento | Precio | Importe |
|---|---|---|---|---|---|
| MAO-007 | h | Peón general | 0.5 | 16.6 | 8.30 |
| MATPUERTA2 | m² | Puerta doble lamas + tratamiento y pintura (material; 12/07/2013) | 1 | 74.47 | 74.47 |
| MATPUERTA2B | Ud | Guia rodamientos (material; 12/07/2013) | 1 | 7.17 | 7.17 |
|  |  | Total |  |  | 89.94 |

**P3EDIF004C** m2 Puertas Seccionables motorizadas (17/11/2011)
64 m2 × 205.84 (218.19 con costes indirectos) = 13964.16
De puerta seccional aislante constituida por paneles articulados de 60 cm de altura con aislamiento de poliuretano (autoextingible) de 42 mm espesor y dos caras en chapa de acero y vigas de refuerzo. Accionamiento Motorizado, Incluyendo bisagras acero galvanizado, bastidor metálico, sistemas fijación y guiado sobre railes laterales por medio de ruedas nylon con rodamientos a bolas. .El precio incluye la colocación de ventanas, puertas peatonales o rejillas de ventilación según se indica en los planos, además de cerradura de seguridad, picaporte con frente de latón y marco y anclaje de la puerta y las guías a la estructura.

| Código | Ud | Descripción | Rendimiento | Precio |
|---|---|---|---|---|
| MATP3EDIF004C | M2 | Puerta Seccional motorizada (material; 17/11/2011) | 1 | 147.04 |
| %MONT-40 VAR | % | Montaje-40% (09/10/2015) | 40 % |  |

| Medición | Uds. | Largo | Ancho | Parcial |
|---|---|---|---|---|
| Puertas de paso | 4 | 4 | 4 | 64.00 |
| Total |  |  |  | 64 |

**P4TAPALG01** m² Tapa rectangular corredera acero lagrimada 3 mm (12/06/2000)
56.5 m² × 145.06 (153.76 con costes indirectos) = 8687.44
Marco y tapa de registro rectangular de 1.20 x 1.20 m, corredera de chapa de acero inoxidable lagrimada de 3 mm de espesor, con marco de perfiles l de 70x70x6 anclados a la placa de hormigon con mediante pernos de anclaje en todo el perimetro, con bisagras, asas y candados, con proteccion de pintura expoxi, incluyendo el suministro y la colocacion incluso anclaje del marco al hormigon totalmente en servicio.

| Código | Ud | Descripción | Rendimiento | Precio | Importe |
|---|---|---|---|---|---|
| MATTAPALG01 | UD | TAPA REGISTRO RECTANGULAR 1.20 x 1.00 M. ACERO LAGRIMADO, CORRED (material; 12/06/2000) | 1 | 103.06 | 103.06 |
| MAO-001 | h | Cuadrilla "A" | 1 | 42 | 42.00 |
|  |  | Total |  |  | 145.06 |

Relación comercial: 000, 185.77, 001, 0, 002, 003, 004, 005

| Medición | Uds. | Largo | Parcial |
|---|---|---|---|
| Tamices bombas | 2 | 1 | 2.00 |
| Acceso tanque | 2 | 1 | 2.00 |
| Tamices | 2 | 7.5 | 15.00 |
| Basculantes | 5 | 7.5 | 37.50 |
| Total |  |  | 56.5 |

**P4TAPAFD** m² Tapa de registro de fundición secc rectang D400 modular Ermatic (25/06/2013)
0 m² × 585.12 (620.23 con costes indirectos) = 0.00
Tapa de registro de fundición estanca, de sección rectangular, tipo ERMATIC de EJ o equivalente, clase D 400 EN, estraible modular, compuesto de cerco y tapa de fundición, perfilería de soporte, tapa antideslizante o rellenable con el pavimento estético según ubicación, unidad completamente termiando y con p.p. de medios auxiliares.

| Código | Ud | Descripción | Rendimiento | Precio | Importe |
|---|---|---|---|---|---|
| MAO-005A | h | Oficial 2ªgeneralista | 0.45 | 17.18 | 7.73 |
| MAO-006 | h | Peón especialista | 0.45 | 16.72 | 7.52 |
| MAT4TAPAFD2 | m² | Soportes tapa FD modulable (material; 25/06/2013) | 1 | 9.81 | 9.81 |
| MAT4TAPAFD | m² | Tapa fundición D400 secc. rectang. rellenable+modular Ermatic (material; 07/10/2013) | 1 | 560.06 | 560.06 |
|  |  | Total |  |  | 585.12 |

**P4TAPA60C250** ud Tapa registro fundición, circular Ø 60 cm clase C-250
0 ud × 91.96 (97.48 con costes indirectos) = 0.00

**P4TAPA60D400** Ud Tapa registro fundición, circular Ø 60 cm clase D-400
2 Ud × 106.29 (112.67 con costes indirectos) = 225.34

| Medición | Uds. | Parcial |
|---|---|---|
| Arqueta vaciados | 1 | 1.00 |
| Arqueta clapeta | 1 | 1.00 |
| Total |  | 2 |

**P4TAPA60D400P** ud Tapa registro PRFV, circular Ø 60 cm o cuadrada clase D-400
0 ud × 84.09 (89.14 con costes indirectos) = 0.00

**P4TAPA70C250** ud Tapa registro fundición, circular Ø 70 cm clase C-250
0 ud × 128.21 (135.9 con costes indirectos) = 0.00

**P4TAPA70D400B** ud Tapa registro fundición, circular Ø 70 cm clase D-400 ventilac.
0 ud × 140.78 (149.23 con costes indirectos) = 0.00

**P4TAPA70D400** ud Tapa registro fundición, circular Ø 70 cm clase D-400
0 ud × 144.25 (152.91 con costes indirectos) = 0.00

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
0 ud × 452.29 (479.43 con costes indirectos) = 0.00

**P4TAPA90C250A** ud Tapa registro fundición rectang 90x90 cm clase C-250 acerrojada
0 ud × 424.38 (449.84 con costes indirectos) = 0.00

**P4TAPA90D400A** ud Tapa registro fundición rectang 90x90 cm clase D-400 acerrojada
0 ud × 494.13 (523.78 con costes indirectos) = 0.00

**P5ARQP-1A** ud Arq. pref DN=1.0 m H=2.5m+tapa fundición DN600 +pates
0 ud × 571.13 (605.4 con costes indirectos) = 0.00

**P5ARQLD1A** ud Arq. ladrillo 1pie DN1.2m+enfosc+tapa FD H<=2.5m
0 ud × 565.87 (599.82 con costes indirectos) = 0.00

##### A1.2.1.4. EDIFICACIÓN, CERRAMIENTOS Y SOLADOS (LB) (19/11/1998)
Importe: 80539.82

**P3EDIF007** m² Claraboya PMMA parabólica+cerrajería aluminio (09/10/2015)
0 m² × 178.13 (188.82 con costes indirectos) = 0.00
Claraboya parabólica bivalva, fabricada en polimetacrilato de metilo (PMMA) de alta resistencia (carga >=400Kg/m2) de dimensión varia, incluida formación de zócalo, perfilería perimetral, y tornillería de acero inoxidable, chapa de cierre y sistema de colocación fijo, i/ejecución de muretes, sellado, remates. Unidad totalmente instalada

| Código | Ud | Descripción | Rendimiento | Precio | Importe |
|---|---|---|---|---|---|
| MAO-001 | h | Cuadrilla "A" | 2 | 42 | 84.00 |
| MATEDIF07A | Ud | Clar.PMMA parab.bivalva 1.0x1.0+ chapas cierre (material; 09/10/2015) | 1 | 63.21 | 63.21 |
| MATEDIF07B | Ud | Estruct. aluminio Claraboya+material vario (material; 09/10/2015) | 1 | 30.92 | 30.92 |
|  |  | Total |  |  | 178.13 |

**P3EDIFCUB1** m² Cubierta con panel sandwich teja de doble chapa de acero galv (09/10/2015)
0 m² × 19.79 (20.98 con costes indirectos) = 0.00
Cubierta con panel tipo sandwich imitación teja de doble chapa de acero galvanizada y lacada de 0,5 mm de espesor con aislamiento en lana mineral de 45 mm de espesor, incluso remate de borde , cumbreras y coronación de fachadas en chapa galvanizada y prelacada de 0,6 mm de espesor y 650 mm de desarrollo máximo, omegas separadoras aislamiento IBR-80. incluso p.p. de solapes, accesorios de fijación y juntas de estanqueidad,tornillería y piezas de anclaje , junquillo y material auxiliar para fijación de placas, lama cubrejuntas y resto de elementos, incluida p.p. de piezas de cubierta desmontable para extracción equipos . Totalmente instalado y ejecutado con p.p. canalones , cumbreras y remates laterales, incluido carga y descarga del material.

| Código | Ud | Descripción | Rendimiento | Precio | Importe |
|---|---|---|---|---|---|
| MATP3EDIFCUB1 | m² | Panel tipo sandwich imitación teja doble chapa (material; 09/10/2015) | 1.2 | 8.24 | 9.89 |
| %MONT-100PREF | % | Montaje-100% prefabricados-cubierta (09/10/2015) | 100 % | 9.89 | 9.89 |
|  |  | Total |  |  | 19.79 |

**P3EDIFCUB2** m² cub.tipo "sandwich" translúcido (09/10/2015)
89.89 m² × 26.16 (27.73 con costes indirectos) = 2492.65
De cubierta tipo "sandwich" translúcido, formada por dos placas de poliester grecado reforzado con fibra de vidrio incluso p.p. de solapes, accesorios de fijación y juntas de estanqueidad,., tornillería y piezas de anclaje , junquillo y material auxiliar para fijación de placas, lama cubrejuntas y resto de elementos . Totalmente instalado y ejecutado con p.p. canalones y p.p. cumbreras y remates laterales, incluido carga y descarga del material..

| Código | Ud | Descripción | Rendimiento | Precio |
|---|---|---|---|---|
| MATP3EDIFCUB2 | M2. | Cubierta " Sandwich " translúcido (material; 09/10/2015) | 1 | 13.06 |
| %MONT-100PREF | % | Montaje-100% prefabricados-cubierta | 100 % |  |

| Medición | Uds. | Largo | Ancho | Parcial |
|---|---|---|---|---|
| Cubierta inclinada | 1.01 | 445 | 0.2 | 89.89 |
| Nota se considera el 20% de la superficie |  |  |  |  |
| Total |  |  |  | 89.89 |

**P3EDIFCUB3** m² Paneles chapa BT + aislante+ cahapa estriaba BC-90 (08/02/2008)
359.56 m² × 25.17 (26.68 con costes indirectos) = 9593.06
Panel conformado por chapa tipo sandwich, BT, aislante y chapa BC-90 o similar de estructura autoportante formada por perfilería de aluminio extrusionada con aleación 6063 lacado y tratamiento térmico T-5, con capacidad portante hasta 1,53 m. entre luces, para 100 Kg/m2, , 50 mm. de poliestireno estruido de densidad 30 Kg/m3., y cabrios laterales de 48x25 mm. y tablero aglomerado hidrófugo de 10 mm., todo ello fijado sobre correas según especificaciones, incluso p.p. de solapes, accesorios de fijación y juntas de estanqueidad, tornillería y piezas de anclaje , junquillo y material auxiliar para fijación de placas, lama cubrejuntas y resto de elementos. Totalmente instalado y ejecutado con p.p. canalones, cumbreras y remates laterales, de piezas de cubierta desmontable para extracción equipo, carga y descarga del material. Unidad completa totalmente instalada

| Código | Ud | Descripción | Rendimiento | Precio | Importe |
|---|---|---|---|---|---|
| MAO-001 | h | Cuadrilla "A" | 0.02 | 42 | 0.84 |
| MATCUB1 | m² | Panel. BT+AISLANTE+BC (material; 02/11/2011) | 1.1 | 20.78 | 22.86 |
| MATCUB2 | Ud | Torn.autorroscante 6,3x120 (material; 08/02/2008) | 3 | 0.13 | 0.39 |
| MATCUB3 | m | Remat.prel. 0,7mm desar=333mm (material; 08/02/2008) | 0.15 | 2.41 | 0.36 |
| MATCUB4 | m | Remat.prel. 0,7mm desar=666mm (material; 08/02/2008) | 0.15 | 4.81 | 0.72 |
|  |  | Total |  |  | 25.17 |

| Medición | Uds. | Largo | Ancho | Parcial |
|---|---|---|---|---|
| Cubierta inclinada | 1.01 | 445 | 0.8 | 359.56 |
| Total |  |  |  | 359.56 |

**P3DRENCUB5** m Canalón de chapa 1100x1,5 mm en cubierta (18/11/2011)
58.8 m × 37.23 (39.46 con costes indirectos) = 2320.25
Canalón en chapa simple de desarrollo 1100x1,5 mm. de espesor galvanizado, pintado,RAL a elegir por la Dirección, incluso chapa y aislamiento IBR-80mm en cara interior de pabellón, p.p. de cortes, accesorios de fijación, transporte y elevación, tapas extremas, embocaduras de bajante y todas aquellas operaciones necesarias para el correcto acabado de la unidad.

| Código | Ud | Descripción | Rendimiento | Precio | Importe |
|---|---|---|---|---|---|
| MATDRENCUB5 | Ml | Canalón en chapa simple de desarrollo 1100x1,5 mm. de espesor galvanizado, pintado, RAL a elegir por la Dirección, incluso chapa y aislamiento IBR-80mm en cara interior de pabellón. (material; 08/02/2017) | 1 | 29.43 | 29.43 |
| %MONT-10 | % | Montaje-10% equipos | 10 % | 29.43 | 2.94 |
| %P.P. PMAT | % | Pequeño material | 15 % | 32.37 | 4.86 |
|  |  | Total |  |  | 37.23 |

| Medición | Uds. | Largo | Parcial |
|---|---|---|---|
|  | 2 | 29.4 | 58.80 |
| Total |  |  | 58.8 |

**P3EDIFALBARD2** m Chapa prelacada remates cerramiento 7 mm (23/03/2017)
92 m × 47.88 (50.75 con costes indirectos) = 4669.00
Chapa prelacada de remate cubiertas 7 mm. de espesor de dimensión varia, en faldones de cubierta y remates en fachada. Totalmente colocado

| Código | Ud | Descripción | Rendimiento | Precio | Importe |
|---|---|---|---|---|---|
| MAO-001 | h | Cuadrilla "A" | 0.5 | 42 | 21.00 |
| MATALB2 | m | Chapa remate 7 m (material; 09/04/2020) | 1 | 26.88 | 26.88 |
|  |  | Total |  |  | 47.88 |

| Medición | Uds. | Largo | Parcial |
|---|---|---|---|
| Perimetro ext | 1 | 92 | 92.00 |
| Total |  |  | 92 |

**P3EDIFALBARD** m Suministro y colocación de albardilla prefabricada.
18.2 m × 21.12 (22.39 con costes indirectos) = 407.50

| Medición | Uds. | Largo | Parcial |
|---|---|---|---|
| ventanas | 7 | 2.6 | 18.20 |
| Total |  |  | 18.2 |

**P3EDIF001A** m² Panel prefabricado hormigón blanco y/o color liso (23/03/2017)
335.8 m² × 42.93 (45.51 con costes indirectos) = 15282.26
Panel de cerramiento prefabricado de hormigón machihembrado, de 20 cm de espesor, acabado en color liso, en piezas de 2,40 m, de ancho, hasta 14 m de largo, formadas por dos planchas de hormigón de 5 cm de espesor con rigidizadores interiores, con capa interior de poliestireno de 10 cm de espesor, incluso p.p. de piezas especiales, piezas de soporte y flejes metálicos de unión a estructura, colocado con ayuda de grúa automóvil para montaje y apeos necesarios. Unidad totalmente instalada y terminada

| Código | Ud | Descripción | Rendimiento | Precio | Importe |
|---|---|---|---|---|---|
| MAO-001 | h | Cuadrilla "A" | 0.1 | 42 | 4.20 |
| MAQ-001B | h | Camión grúa 15 tn | 0.1 | 30 | 3.00 |
| MATEDIF001A | m² | Panel prefabricado blanco/c estético+piezas anclaje+juntas (material; 06/06/2017) | 1 | 35.73 | 35.73 |
|  |  | Total |  |  | 42.93 |

| Medición | Uds. | Largo | Alto | Parcial |
|---|---|---|---|---|
| Perimetro ext | 0.5 | 92 | 7.3 | 335.80 |
| Total |  |  |  | 335.8 |

**P3EDIF001B** m² Panel prefabricado hormigón blanc y/o color rugoso canalado (23/03/2017)
335.8 m² × 48.29 (51.19 con costes indirectos) = 17189.60
Panel de cerramiento prefabricado de hormigón machihembrado, de 20 cm de espesor, acabado en china de río o acanalado, en piezas de 2,40 m, de ancho, hasta 14 m de alto, formadas por dos planchas de hormigón de 5 cm de espesor con rigidizadores interiores, con capa interior de poliestireno de 10 cm de espesor, incluso p.p. de piezas especiales, piezas de soporte y flejes metálicos de unión a estructura, colocado con ayuda de grúa automóvil para montaje y apeos necesarios. Unidad totalmente instalada y terminada

| Código | Ud | Descripción | Rendimiento | Precio | Importe |
|---|---|---|---|---|---|
| MAO-001 | h | Cuadrilla "A" | 0.1 | 42 | 4.20 |
| MAQ-001B | h | Camión grúa 15 tn | 0.1 | 30 | 3.00 |
| MATEDIF001B | m² | Panel prefabricado blanco/c rug estético+piezas anclaje+juntas (material; 06/06/2017) | 1 | 41.09 | 41.09 |
|  |  | Total |  |  | 48.29 |

| Medición | Uds. | Largo | Alto | Parcial |
|---|---|---|---|---|
| Perimetro ext | 0.5 | 92 | 7.3 | 335.80 |
| Total |  |  |  | 335.8 |

**P3EDIF06C** m² Tabique translúcido con moldeados de vidrio de 80 mm de espesor (17/10/2011)
1.25 m² × 88.31 (93.61 con costes indirectos) = 117.01
Tabique translúcido con moldeados de vidrio de 80 mm de espesor, con mortero de cemento CEM-I/32,5 y redondos de acero corrugado B 500 S, según normativa vigente, completamente terminado, incluso replanteo, nivelación y aplomado, preparación, corte y colocación de armaduras, p.p. mermas, solapes, roturas, rellenos elásticos, cartón alquitranado, sellado y juntado.

| Código | Ud | Descripción | Rendimiento | Precio | Importe |
|---|---|---|---|---|---|
| MAO-001 | h | Cuadrilla "A" | 0.1 | 42 | 4.20 |
| MT1401020 | m2 | Vidrio translúcido moldeado de 80 mm. de espesor (material; 17/10/2011) | 1 | 68.17 | 68.17 |
| MAT4MORT150 | m³ | Mortero M-150 micropilote | 0.1 | 31.54 | 3.15 |
| MAT4ACER-01 | kg | Acero B-500s | 1.1 | 1.15 | 1.27 |
| %P.P. PMAT | % | Pequeño material | 15 % | 76.79 | 11.52 |
|  |  | Total |  |  | 88.31 |

| Medición | Uds. | Largo | Ancho | Parcial |
|---|---|---|---|---|
| Varios conexión sala desodorización-EBAR | 1 | 2.5 | 0.5 | 1.25 |
| Total |  |  |  | 1.25 |

**P3EDIF06A** m² Ventana U GLASS cristal seguridad (29/06/2004)
0 m² × 77.03 (81.65 con costes indirectos) = 0.00
Ventana perfil UGLASS armado acristalada de seguridad 5+5mm con perfil exterior de aluminio lacado estético, provista de perfil de cerco con patillas de anclajes, sellado con masilla a base de silicona, totalmente instaladar. Unidad totalmente instalada

| Código | Ud | Descripción | Rendimiento | Precio | Importe |
|---|---|---|---|---|---|
| MAO-003 | h | Capataz | 0.2 | 20 | 4.00 |
| MAO-004B | h | Oficial 1ª instalaciones | 0.6 | 17.53 | 10.52 |
| MAO-006 | h | Peón especialista | 0.5 | 16.72 | 8.36 |
| MATEDIFVENT1A | m² | marco ventana aluminio+anclajes (material; 09/04/2020) | 1 | 34.05 | 34.05 |
| MATEDIFVENT2 | m² | U Glass+soportes (material; 29/06/2004) | 1 | 19.3 | 19.30 |
| MATEDIFVENT3 | Kg | Masilla de silicona (material; 29/06/2004) | 1.5 | 0.53 | 0.80 |
|  |  | Total |  |  | 77.03 |

**P3EDIF06B** m² Acristalamiento seguridad 5+12+5mm (29/06/2004)
0 m² × 64.26 (68.12 con costes indirectos) = 0.00
Acristalamiento de vidrio laminado de seguridad, formado por vidrios de 5+12+5 mm de espesor y una lámina de butyral de polivinilo traslucido de 0,38 mm con perfil exterior de aluminio lacado estético, provista de perfil de cerco con patillas de anclajes, sellado con masilla a base de silicona, totalmente instaladar. Unidad totalmente instalada

| Código | Ud | Descripción | Rendimiento | Precio | Importe |
|---|---|---|---|---|---|
| MAO-003 | h | Capataz | 0.2 | 20 | 4.00 |
| MAO-004B | h | Oficial 1ª instalaciones | 0.6 | 17.53 | 10.52 |
| MAO-006 | h | Peón especialista | 0.6 | 16.72 | 10.03 |
| MATEDIFVENT5 | m² | Cristal seguridad 5+12+5mm transparente (material; 09/04/2020) | 1 | 32.26 | 32.26 |
| MATEDIFVENT1A | m² | marco ventana aluminio+anclajes | 0.2 | 34.05 | 6.81 |
| MATEDIFVENT3 | Kg | Masilla de silicona | 1.2 | 0.53 | 0.64 |
|  |  | Total |  |  | 64.26 |

**P3EDIF6C** m² Carpintería aluminio lacado+cristal 5-12-5 seguridad (29/06/2004)
43.68 m² × 112.1 (118.83 con costes indirectos) = 5190.49
Carpintería (Ventana / puerta) corredera o abatible, a determinar por la Dirección de obra, de aluminio lacado, realizada con perfiles de aluminio, provista de perfilaréa de cerco con patillas de anclaje, deslizamiento mediante rodillos de nilón con rodamiento a bolas, cierres de seguridad embutidos de accionamiento automático, con cristal de seguridad transparente de climalit 5-12-5mm, sellado con masilla a base de silicona, totalmente instalada,sin reja de fundición exterior. Unidad totalmente instalada

| Código | Ud | Descripción | Rendimiento | Precio | Importe |
|---|---|---|---|---|---|
| MAO-003 | h | Capataz | 0.5 | 20 | 10.00 |
| MAO-004B | h | Oficial 1ª instalaciones | 1 | 17.53 | 17.53 |
| MAO-006 | h | Peón especialista | 1 | 16.72 | 16.72 |
| MATEDIFVENT1A | m² | marco ventana aluminio+anclajes | 1 | 34.05 | 34.05 |
| MATEDIFVENT3 | Kg | Masilla de silicona | 2.9 | 0.53 | 1.54 |
| MATEDIFVENT5 | m² | Cristal seguridad 5+12+5mm transparente | 1 | 32.26 | 32.26 |
|  |  | Total |  |  | 112.1 |

| Medición | Uds. | Largo | Ancho | Parcial |
|---|---|---|---|---|
| ventanas | 7 | 2.6 | 2.4 | 43.68 |
| Total |  |  |  | 43.68 |

**P3EDIF6D** m² Carpintería PVC lacado+cristal 4-10-4 seguridad (29/06/2004)
0 m² × 130.03 (137.83 con costes indirectos) = 0.00
Ventana / puerta corredera o abatible, a determinar por la Dirección de obra, de PVC lacado, realizada con perfiles de aluminio, provista de perfilaréa de cerco con patillas de anclaje, deslizamiento mediante rodillos de nilón con rodamiento a bolas, cierres de seguridad embutidos de accionamiento automático, con cristal de seguridad transparente de climalit 4-10-4mm, sellado con masilla a base de silicona, totalmente instalada,sin reja de fundición exterior. Unidad totalmente instalada

| Código | Ud | Descripción | Rendimiento | Precio | Importe |
|---|---|---|---|---|---|
| MAO-003 | h | Capataz | 0.5 | 20 | 10.00 |
| MAO-004B | h | Oficial 1ª instalaciones | 1 | 17.53 | 17.53 |
| MAO-006 | h | Peón especialista | 1 | 16.72 | 16.72 |
| MATEDIFVENT3 | Kg | Masilla de silicona | 2.9 | 0.53 | 1.54 |
| MATEDIFVENT1B | m² | marco ventana pvc+anclajes (material; 09/04/2020) | 1 | 53.77 | 53.77 |
| MATEDIFVENT5B | m² | Cristal seguridad 4+10+4mm transparente (material; 09/04/2020) | 1 | 30.47 | 30.47 |
|  |  | Total |  |  | 130.03 |

**P3EDIF003D** m Imposta granito 15x40 (14/02/2008)
0 m × 44.8 (47.49 con costes indirectos) = 0.00
Imposta estética granito 15x40 cm, recibido con mortero de cemento CEM II/B-P 32,5 N y arena de río M-10, fijado con anclaje oculto, i/cajas en muro, rejuntado con lechada de cemento blanco BL-II/A-L 42,5 R y limpieza, s/NTE-RPC-10, medido deduciendo huecos.

| Código | Ud | Descripción | Rendimiento | Precio | Importe |
|---|---|---|---|---|---|
| MAO-001 | h | Cuadrilla "A" | 0.3 | 42 | 12.60 |
| MAQ-020 | h | Dumper convencional 2.000 kg. | 0.1 | 3.74 | 0.37 |
| MATPAVGRAN3 | m | Imposta granito 15x40 cm (material; 24/07/2013) | 1.05 | 26.26 | 27.57 |
| MAT4MORTM10G | m³ | Mortero 1/4 preparado con cemento gris M-10 | 0.025 | 54.27 | 1.36 |
| MATPAVCHAP1 | Ud | Material aux. chapado piedra (anclajes) | 0.5 | 5.73 | 2.87 |
| OTRO-CANON1 | m³ | Canon vertido+clasif.residuos+RCD (excav o demolic) | 0.01 | 2.69 | 0.03 |
|  |  | Total |  |  | 44.8 |

**P3ESTR.4005C** m² Reja exterior estética fundición (29/06/2004)
50.96 m² × 20.28 (21.5 con costes indirectos) = 1095.64
Reja de fundición exterior estética formada por cerco metálico de perfil laminado 3 mm, y tubulares estéticos cada 20 cm con embellecedores de rosca. incluso p.p. de cercos y precercos necesarios. Unidad totalmente instalada

| Código | Ud | Descripción | Rendimiento | Precio | Importe |
|---|---|---|---|---|---|
| MAO-001 | h | Cuadrilla "A" | 0.1 | 42 | 4.20 |
| MATEDIFVENT4 | m² | Reja de fundición estética, colocada. (material; 29/06/2004) | 1 | 16.08 | 16.08 |
|  |  | Total |  |  | 20.28 |

| Medición | Uds. | Largo | Ancho | Parcial |
|---|---|---|---|---|
| ventanas | 7 | 2.8 | 2.6 | 50.96 |
| Total |  |  |  | 50.96 |

**P3EDIF10C** m² Fábrica de Ladrillo rasillón (06/04/2011)
0 m² × 10.64 (11.28 con costes indirectos) = 0.00
Fábrica de ladrillo rasillón 30x15x7mm con mortero de cemento, incluso replanteo, mermas, pérdidas y limpieza total de la fábrica y restos de obra, terminado.

| Código | Ud | Descripción | Rendimiento | Precio | Importe |
|---|---|---|---|---|---|
| MAO-001 | h | Cuadrilla "A" | 0.1 | 42 | 4.20 |
| MAQ-002A1 | h | Retroexcavadora ruedas hidráulica 51/70 cv | 0.01 | 29.27 | 0.29 |
| MAT10RASILLON | m² | Ladrillo rasillón (material; 03/11/2011) | 0.8 | 0.9 | 0.72 |
| MAT4MORTM10G | m³ | Mortero 1/4 preparado con cemento gris M-10 | 0.1 | 54.27 | 5.43 |
|  |  | Total |  |  | 10.64 |

**P3EDIF10A** m² Fábrica de ladrillo macizo de 1/2 pié
0 m² × 18.81 (19.94 con costes indirectos) = 0.00

**P3EDIF013** m² Fab. Bloq. hormigón 40x20x20
115.05 m² × 30.96 (32.82 con costes indirectos) = 3775.94

| Medición | Uds. | Largo | Alto | Parcial |
|---|---|---|---|---|
| Muro separador sala CCMs y desodorización | 1 | 12.5 | 6.5 | 81.25 |
|  | 1 | 5.2 | 6.5 | 33.80 |
| Total |  |  |  | 115.05 |

**P3EDIF012** m² Fab. Bloq. Termoarcilla 30x19x19 (08/02/2008)
0 m² × 22.25 (23.59 con costes indirectos) = 0.00
M2. Fábrica de 19 cm. de espesor con bloque cerámico de arcilla aligerada machihembrado (Termoarcilla) de medidas 30x19x19 cm., sentado con mortero de cemento CEM II/A-P 32,5 R y arena de río M 10 según UNE-EN 998-2 para posterior terminación, i/p.p. de roturas, replanteo, aplomado y nivelación, i/p.p. de cortes y piezas especiales, según CTE/ DB-SE-F. Se incluye los montantes, cargaderos y refuerzo para huecos y ventanas. Unidad totalmente terminada.

| Código | Ud | Descripción | Rendimiento | Precio | Importe |
|---|---|---|---|---|---|
| MAO-004B | h | Oficial 1ª instalaciones | 0.3 | 17.53 | 5.26 |
| MAO-007 | h | Peón general | 0.2 | 16.6 | 3.32 |
| MATBQTARCLL1 | Ud | Bloque termoarcilla base 30x19x19 (material; 08/02/2008) | 16.6 | 0.57 | 9.46 |
| MATBQTARCLL1B | m² | Piezas especiales bloque 30x19x19 (material; 08/02/2008) | 1 | 3.08 | 3.08 |
| MAT4MORTM40 | m³ | Mortero de cemento 1/6 M-40 | 0.015 | 36.87 | 0.55 |
| MAT4ACER-01 | kg | Acero B-500s | 0.5 | 1.15 | 0.58 |
|  |  | Total |  |  | 22.25 |

**P3EDIF11** m2 falso techo de placas de escayola lisa (17/12/2010)
33.02 m2 × 6.44 (6.83 con costes indirectos) = 225.53
De falso techo de placas de escayola lisa incluso p.p. de elementos de fijación, totalmente colocado.

| Código | Ud | Descripción | Rendimiento | Precio | Importe |
|---|---|---|---|---|---|
| MATEDIF11A | M2. | Placa de Escayola (material; 17/12/2010) | 1 | 4.86 | 4.86 |
| MATEDIF11B | Kg. | Esparto en Rollos (material; 17/12/2010) | 0.1 | 0.69 | 0.07 |
| MATEDIF11C | M3. | Pasta de Escayola (material; 17/12/2010) | 0.005 | 50.84 | 0.25 |
| MAO-001 | h | Cuadrilla "A" | 0.03 | 42 | 1.26 |
|  |  | Total |  |  | 6.44 |

| Medición | Uds. | Largo | Ancho | Parcial |
|---|---|---|---|---|
| Sala CCMs | 1 | 5.2 | 6.35 | 33.02 |
| Total |  |  |  | 33.02 |

**P3EDIF.002** m² Enfoscado maestreado y fratasado
230.1 m² × 14.2 (15.05 con costes indirectos) = 3463.01

| Medición | Uds. | Largo | Alto | Parcial |
|---|---|---|---|---|
| Muro separador sala CCMs y desodorización | 2 | 12.5 | 6.5 | 162.50 |
|  | 2 | 5.2 | 6.5 | 67.60 |
| Total |  |  |  | 230.1 |

**P3EDIF.003** m² Pintura plastificada (11/11/2010)
263.12 m² × 3.52 (3.73 con costes indirectos) = 981.44
M2. Pintura plastificada a base de resinas de polimerización acrílica, aplicada con rodillo sobre paramentos verticales y horizontales de fachada, dos manos color.

| Código | Ud | Descripción | Rendimiento | Precio | Importe |
|---|---|---|---|---|---|
| MAO-001 | h | Cuadrilla "A" | 0.01 | 42 | 0.42 |
| MAT6PINT | kg | Pintura exterior acrílica+material vario extendido (material; 11/11/2010) | 0.3 | 8.43 | 2.53 |
| MAT4ANDAM | m² | Andamiaje+ tela protección (material; 11/11/2010) | 0.15 | 3.77 | 0.57 |
|  |  | Total |  |  | 3.52 |

| Medición | Uds. | Largo | Ancho | Alto | Parcial |
|---|---|---|---|---|---|
| Muro separador sala CCMs y desodorización | 2 | 12.5 |  | 6.5 | 162.50 |
|  | 2 | 5.2 |  | 6.5 | 67.60 |
| Sala CCMs | 1 | 5.2 | 6.35 |  | 33.02 |
| Nota el resto de la nave es diáfana |  |  |  |  |  |
| Total |  |  |  |  | 263.12 |

**P3EDIFCOT011** m² Rev. Est. Red Polim. "3D COTEGRAN" (08/02/2008)
0 m² × 26.09 (27.66 con costes indirectos) = 0.00
M2. Revestimiento de fachadas con mortero en red polimétrica 3D Cotegran de Texsa Morteros, estanco al agua de lluvia y permeable al vapor de agua, compuesto de cemento, áridos sílice y triturados de mármol, aditivado en masa con polímeros de siloxano, aplicado mecánicamente, en un espesor entre 10 y 15 mm., sobre soportes de fábrica de ladrillo, termoarcilla, con textura superficial fina. Incluso parte proporcional de Malla Mortero, en lo encuentros de soportes de distinta naturaleza.

| Código | Ud | Descripción | Rendimiento | Precio | Importe |
|---|---|---|---|---|---|
| MAO-004B | h | Oficial 1ª instalaciones | 0.4 | 17.53 | 7.01 |
| MAO-007 | h | Peón general | 0.2 | 16.6 | 3.32 |
| MATCOTEG1 | Kg | Mortero estanco 3D Cotegran (material; 08/02/2008) | 21 | 0.73 | 15.33 |
| MATMALLAFB | m² | Malla fibra vidrio 3x3 (material; 08/02/2008) | 0.25 | 1.72 | 0.43 |
|  |  | Total |  |  | 26.09 |

**P5PAVPINT_001** m² Pav. Pintura antideslizante en superfice (24/01/2008)
33.02 m² × 6.06 (6.42 con costes indirectos) = 211.99
Pintura antideslizante en superficie de hormigón o metálica, con tratamiento previo de superficie, incluido cepillado. Unidad totalmente terminada

| Código | Ud | Descripción | Rendimiento | Precio | Importe |
|---|---|---|---|---|---|
| MAO-001 | h | Cuadrilla "A" | 0.1 | 42 | 4.20 |
| MATPINT_011 | m² | Pintura antideslizante pavimentos (material; 24/01/2008) | 1 | 1.86 | 1.86 |
|  |  | Total |  |  | 6.06 |

| Medición | Uds. | Largo | Ancho | Parcial |
|---|---|---|---|---|
| Sala CCMs | 1 | 5.2 | 6.35 | 33.02 |
| Total |  |  |  | 33.02 |

**P5PAV6** m² Pav.para uso industrial .inc.:lim., fresado o ch
187.5 m² × 13.32 (14.12 con costes indirectos) = 2647.50

| Medición | Uds. | Largo | Ancho | Parcial |
|---|---|---|---|---|
| Losa interior EBAR | 1 | 127.5 |  | 127.50 |
| Zámara seca | 1 | 10 | 6 | 60.00 |
| Total |  |  |  | 187.5 |

**P3EDIFSTEC** m² Pav. Suelo Técnico 600x600x30 (17/12/2010)
33.02 m² × 80.37 (85.19 con costes indirectos) = 2812.97
Suministro y montaje de suelo técnico compuesto por baldosas de 600 x 600 x 30 mm, bandeja de acero galvanizado inferior, núcleo de madera de fibra alta densidad en su interior, incluso recubrimiento superior de estratificado o inferior de aluminio revestido y perímetro formado por perfil de PVC, apoyado sobre estructura reticular semirrígida formados por una varilla de acero galvanizado y juego de cabeza-base de aluminio fundido de una altura total de 500 mm, incluso cortes de las piezas según necesidades de obra y remates de dichas aristas. Totalmente acabado.

| Código | Ud | Descripción | Rendimiento | Precio | Importe |
|---|---|---|---|---|---|
| MAO-001 | h | Cuadrilla "A" | 0.4 | 42 | 16.80 |
| MATSTEC | m² | Suelo Técnico (material; 16/11/2011) | 1 | 63.24 | 63.24 |
| MATEDIFTEC2 | kg | Adhesivo de fijación (material; 17/12/2010) | 0.025 | 13.15 | 0.33 |
|  |  | Total |  |  | 80.37 |

| Medición | Uds. | Largo | Ancho | Parcial |
|---|---|---|---|---|
| Sala CCms | 1 | 6.35 | 5.2 | 33.02 |
| Total |  |  |  | 33.02 |

**P3EDIF003A** m² Chapado granito 3cm (14/02/2008)
0 m² × 49.37 (52.33 con costes indirectos) = 0.00
Chapado de granito gris pulido o abujardado de 3 cm. de espesor, recibido con mortero de cemento CEM II/B-P 32,5 N y arena de río M-10, fijado con anclaje oculto, i/cajas en muro, rejuntado con lechada de cemento blanco BL-II/A-L 42,5 R y limpieza, s/NTE-RPC-10, medido deduciendo huecos.

| Código | Ud | Descripción | Rendimiento | Precio | Importe |
|---|---|---|---|---|---|
| MAO-001 | h | Cuadrilla "A" | 0.25 | 42 | 10.50 |
| MAQ-020 | h | Dumper convencional 2.000 kg. | 0.1 | 3.74 | 0.37 |
| MAT4MORTM10G | m³ | Mortero 1/4 preparado con cemento gris M-10 | 0.025 | 54.27 | 1.36 |
| MATPAVGRAN1 | m² | Granito gris 3cm pulido (material; 22/10/2013) | 1 | 31.38 | 31.38 |
| MATPAVCHAP1 | Ud | Material aux. chapado piedra (anclajes) | 1 | 5.73 | 5.73 |
| OTRO-CANON1 | m³ | Canon vertido+clasif.residuos+RCD (excav o demolic) | 0.01 | 2.69 | 0.03 |
|  |  | Total |  |  | 49.37 |

**P3EDIF003B** m² Chapado granito 4cm
0 m² × 73.18 (77.57 con costes indirectos) = 0.00

**P3EDIF003C** m2 Muro sillar granito 1CV 15 cm (14/02/2008)
0 m2 × 115.3 (122.22 con costes indirectos) = 0.00
Fábrica de sillares mampostería de piedra granítica de 15 cm. de espesor y medidas frontales variables a una cara vista, con textura aserrada, recibido con mortero de cemento CEM II/B-P 32,5 N y arena de río M-5, en chapado de muro, i/preparación, nivelado y aplomado de piedras, formación de dinteles, jambas, encuentros y piezas especiales, asiento, recibido, rejuntado, limpieza y medios auxiliares, s/NTE-EFP, medido deduciendo huecos superiores a 2 m2.

| Código | Ud | Descripción | Rendimiento | Precio | Importe |
|---|---|---|---|---|---|
| MAO-001 | h | Cuadrilla "A" | 0.85 | 42 | 35.70 |
| MAQ-020 | h | Dumper convencional 2.000 kg. | 0.1 | 3.74 | 0.37 |
| MAT4MORTM10G | m³ | Mortero 1/4 preparado con cemento gris M-10 | 0.025 | 54.27 | 1.36 |
| MATPAVCHAP1 | Ud | Material aux. chapado piedra (anclajes) | 1 | 5.73 | 5.73 |
| MATPAVGRAN2 | m² | Granito sillar 15 cm aserrada (material; 09/07/2013) | 1.05 | 68.68 | 72.11 |
| OTRO-CANON1 | m³ | Canon vertido+clasif.residuos+RCD (excav o demolic) | 0.01 | 2.69 | 0.03 |
|  |  | Total |  |  | 115.3 |

**P3EDIF003E** m² Chapado pizarra estético multicolor (14/02/2008)
0 m² × 37.23 (39.46 con costes indirectos) = 0.00
Chapado pizarra estético multicolor. de espesor, recibido con mortero de cemento CEM II/B-P 32,5 N y arena de río M-10, fijado con anclaje oculto, i/cajas en muro, rejuntado con lechada de cemento blanco BL-II/A-L 42,5 R y limpieza, s/NTE-RPC-10, medido deduciendo huecos.

| Código | Ud | Descripción | Rendimiento | Precio | Importe |
|---|---|---|---|---|---|
| MAO-001 | h | Cuadrilla "A" | 0.25 | 42 | 10.50 |
| MAQ-020 | h | Dumper convencional 2.000 kg. | 0.1 | 3.74 | 0.37 |
| MAT4MORTM10G | m³ | Mortero 1/4 preparado con cemento gris M-10 | 0.025 | 54.27 | 1.36 |
| MATPAVCHAP1 | Ud | Material aux. chapado piedra (anclajes) | 1 | 5.73 | 5.73 |
| MATPAVPIZA1 | m² | Pizarra multicolor (material; 06/07/2015) | 1 | 19.24 | 19.24 |
| OTRO-CANON1 | m³ | Canon vertido+clasif.residuos+RCD (excav o demolic) | 0.01 | 2.69 | 0.03 |
|  |  | Total |  |  | 37.23 |

**P4PREF30** m Vigueta cargadero en dinteles (19/11/1998)
5 m × 18.85 (19.98 con costes indirectos) = 99.90
Vigueta cargadero de hormigón pretensado para dinteles, totalmente colocada.

| Código | Ud | Descripción | Rendimiento | Precio | Importe |
|---|---|---|---|---|---|
| MATPREF30 | ML | Cargadero en huecos (material; 19/11/1998) | 1 | 16.75 | 16.75 |
| MAO-001 | h | Cuadrilla "A" | 0.05 | 42 | 2.10 |
|  |  | Total |  |  | 18.85 |

| Medición | Uds. | Largo | Parcial |
|---|---|---|---|
| Varios aceso CCMs DP** | 1 | 5 | 5.00 |
| Total |  |  | 5 |

**P3EDIF30** Ud Ayudas albañilería edificación y obra civil (23/03/2017)
1 Ud × 7513.28 (7964.08 con costes indirectos) = 7964.08

| Código | Ud | Descripción | Rendimiento | Precio | Importe |
|---|---|---|---|---|---|
| MAO-001 | h | Cuadrilla "A" | 50 | 42 | 2100.00 |
| MAO-004 | h | Oficial 1ª | 50 | 17.53 | 876.50 |
| MAO-005A | h | Oficial 2ªgeneralista | 50 | 17.18 | 859.00 |
| MAO-007 | h | Peón general | 200 | 16.6 | 3320.00 |
| % MATAUX | % | Material auxiliar | 5 % | 7155.50 | 357.78 |
|  |  | Total |  |  | 7513.28 |

| Medición | Uds. | Parcial |
|---|---|---|
| Varios | 1 | 1.00 |
| Total |  | 1 |

##### A1.2.1.5. DRENAJES Y VACIADOS (LB) (19/11/1998)
Importe: 28987.96

###### A1.2.1.5.1 DRENAJES FILTRACIONES Y FREÁTICOS (LB) (08/02/2008)
Importe: 2640.04

**P3DREN110PVC** m Tubo dren PVC 110 mm corrugado+zanja+geotextil (27/11/2009)
40 m × 5.33 (5.65 con costes indirectos) = 226.00
Tubo dren de PVC corrugado poroso, D= 110 mm, e=3,2 mm incluso p.p. excavación en zanja en cualquier tipo de terreno, de dimensiones mínimas 0,40 cm. de ancho por 0,60 cm. de profundidad, revestido de geotextil 295gr/m2 y relleno perimetral con material filtrante grava 40-80 hasta 25 cm, retirada y transporte a vertedero de los productos sobrantes de la excavación, instalada, transporte, montaje. Unidad totalmente instalada y terminada.

| Código | Ud | Descripción | Rendimiento | Precio | Importe |
|---|---|---|---|---|---|
| MAO-002 | h | Encargado general | 0.001 | 20.46 | 0.02 |
| MAO-007 | h | Peón general | 0.001 | 16.6 | 0.02 |
| MAQ-013B | h | Motobomba 30/60 CV, c/MO | 0.001 | 10.95 | 0.01 |
| MAQ-003A4 | h | Pala cargadora oruga 100/131 CV | 0.015 | 44.28 | 0.66 |
| MAT1SUELO-2 | m³ | Material filtrante drenaje- grava 40-80 en obra | 0.16 | 6.65 | 1.06 |
| MAT3TUDREN110 | m | Tubo dren poroso DN110 PVC (material; 26/10/2011) | 1 | 3.17 | 3.17 |
| MAT3GEOTEX1 | m² | Geotextil Geotesán NT-30 295g/m2 | 0.35 | 1.11 | 0.39 |
|  |  | Total |  |  | 5.33 |

| Medición | Uds. | Largo | Parcial |
|---|---|---|---|
| Varios dren de salida de drenaje trasdós muros** | 2 | 20 | 40.00 |
| Total |  |  | 40 |

**P3DREN200PVC** m Tubo dren PVC 200 mm corrugado+zanja+geotextil (27/11/2009)
167 m × 10.08 (10.68 con costes indirectos) = 1783.56
Tubo dren de PVC corrugado poroso, D= 200 mm, e=3,2 mm incluso excavación en zanja en cualquier tipo de terreno, de dimensiones mínimas de 0,40 cm. de ancho y 0,60 cm. de profundidad, revestido de geotextil 295gr/m2 y relleno perimetral con material filtrante grava 40-80 hasta 25 cm, retirada y transporte a vertedero de los productos sobrantes de la excavación, instalada, transporte, montaje. Unidad totalmente instalada y terminada.

| Código | Ud | Descripción | Rendimiento | Precio | Importe |
|---|---|---|---|---|---|
| MAO-002 | h | Encargado general | 0.001 | 20.46 | 0.02 |
| MAO-007 | h | Peón general | 0.001 | 16.6 | 0.02 |
| MAQ-013B | h | Motobomba 30/60 CV, c/MO | 0.001 | 10.95 | 0.01 |
| MAQ-003A4 | h | Pala cargadora oruga 100/131 CV | 0.015 | 44.28 | 0.66 |
| MAT1SUELO-2 | m³ | Material filtrante drenaje- grava 40-80 en obra | 0.24 | 6.65 | 1.60 |
| MAT3TUDREN200 | m | Tubo dren poroso DN200 PVC (material; 12/12/2011) | 1 | 6.99 | 6.99 |
| MAT3GEOTEX1 | m² | Geotextil Geotesán NT-30 295g/m2 | 0.7 | 1.11 | 0.78 |
|  |  | Total |  |  | 10.08 |

| Medición | Uds. | Largo | Parcial |
|---|---|---|---|
| Perímetro EBAR+TT | 1 | 152 | 152.00 |
| Conexión a pozo | 1 | 15 | 15.00 |
| Nota** |  |  |  |
| Total |  |  | 167 |

**P3DREN250PVC** m Tubería PVC 250 mm dren+zanja+geotex. (27/11/2009)
0 m × 13.57 (14.38 con costes indirectos) = 0.00
Tubería PVC 250mm diámetro nominal para drenaje, de doble pared SN 8, color teja, incluso excavación, cama de arena y relleno, colocación de banda de PVC y piezas especiales de unión. Unidad totalmente terminada y aprobada.

| Código | Ud | Descripción | Rendimiento | Precio | Importe |
|---|---|---|---|---|---|
| MAO-003 | h | Capataz | 0.01 | 20 | 0.20 |
| MAO-004B | h | Oficial 1ª instalaciones | 0.01 | 17.53 | 0.18 |
| MAO-007 | h | Peón general | 0.01 | 16.6 | 0.17 |
| MAT3TUDREN250 | m | Tubo para drenaje color teja 250mm SN-8000 (material; 12/12/2011) | 1 | 9.97 | 9.97 |
| MAQ-013B | h | Motobomba 30/60 CV, c/MO | 0.001 | 10.95 | 0.01 |
| MAQ-003A4 | h | Pala cargadora oruga 100/131 CV | 0.015 | 44.28 | 0.66 |
| MAT1SUELO-2 | m³ | Material filtrante drenaje- grava 40-80 en obra | 0.24 | 6.65 | 1.60 |
| MAT3GEOTEX1 | m² | Geotextil Geotesán NT-30 295g/m2 | 0.7 | 1.11 | 0.78 |
|  |  | Total |  |  | 13.57 |

**P5ARQLD7** Ud Arqueta de registro40x40x40x ciega drenaje (27/10/2011)
12 Ud × 49.57 (52.54 con costes indirectos) = 630.48
Arqueta de registro ciega para red de drenaje de dimensiones interiores 40x40x40 cm, realizada con fábrica de ladrillo perforado tosco de 1/2 pie de espesor, recibido con mortero de cemento 1:6, sobre solera de hormigón HM-20/P/40/I de 20 cm de espesor, enfoscada y bruñida interiormente, totalmente terminada, incluso p.p. de medios auxiliares.

| Código | Ud | Descripción | Rendimiento | Precio | Importe |
|---|---|---|---|---|---|
| MAO-001 | h | Cuadrilla "A" | 0.7 | 42 | 29.40 |
| MAQ-001A | h | Camión grúa- pluma corto | 0.01 | 26.27 | 0.26 |
| MAQ-002A2 | h | Retroexcavadora ruedas hidráulica 71/100 CV | 0.01 | 31.53 | 0.32 |
| MAQ-022 | h | Vibrador hormigón o Regla vibrante | 0.01 | 14.54 | 0.15 |
| MAT4MORTM40 | m³ | Mortero de cemento 1/6 M-40 | 0.1 | 36.87 | 3.69 |
| MAT10LHD2 | ud | Ladrillo hueco doble 25x12x9 | 56 | 0.08 | 4.48 |
| MAT1SUELO-1 | m³ | Suelo seleccionado s/ PG3 incl. tte. a obra | 0.5 | 2.01 | 1.01 |
| MAT1SUELO-4 | m³ | Suelo adecuado s/ PG3 incl. tte. a obra | 0.2 | 1.3 | 0.26 |
| MAT4HORHM20A1 | m³ | Hormigón HM-20/B/20/IIa a pie obra | 0.2 | 47.28 | 9.46 |
| MAT4HOR-005 | l | Líquido de curado | 0.2 | 2.68 | 0.54 |
|  |  | Total |  |  | 49.57 |

| Medición | Uds. | Parcial |
|---|---|---|
| Varios dren drenaj salida trasdos | 12 | 12.00 |
| Total |  | 12 |

**P3LAM1** m² Imperm. muros+Lámina dren PE+Geotex 200 g
0 m² × 10.67 (11.31 con costes indirectos) = 0.00

**P1MT04D** m³ Rellenos localizado con material filtrante 40/80 95%PN
0 m³ × 11.03 (11.69 con costes indirectos) = 0.00

###### A1.2.1.5.2 DRENAJES Y PENDIENTES INTERIORES (LB) (06/04/2011)
Importe: 21793.15

**P3SUM1** ud Sumidero sifónico 30x50
0 ud × 173.43 (183.84 con costes indirectos) = 0.00

**P3SUM2** ud Sumidero sifónico 40x60
4 ud × 182.24 (193.17 con costes indirectos) = 772.68

| Medición | Uds. | Parcial |
|---|---|---|
| Sala CCms | 2 | 2.00 |
| Sala Desodorización | 2 | 2.00 |
| Total |  | 4 |

**P3SUM3** m Sumidero lineal 30 cm de anchura+p.p. canal de recogida
11 m × 55.96 (59.32 con costes indirectos) = 652.52

| Medición | Uds. | Largo | Parcial |
|---|---|---|---|
| Cámara húmeda | 1 | 6 | 6.00 |
| Interior nave | 2 | 2.5 | 5.00 |
| Total |  |  | 11 |

**P4HG-001A** m³ Hormigón HM-12.5/p/20/IIa
0 m³ × 40.72 (43.16 con costes indirectos) = 0.00

| Medición | Parcial |
|---|---|
| Sala CCMs |  |
| Total | 0 |

**P4HG-001B** m³ Hormigón HM-12.5/p/20/IV
0 m³ × 42.55 (45.1 con costes indirectos) = 0.00

**P4HG-002C** m³ Hormigón HM-20/B/20/III y IV-Qb SR horizontales y verticales
319.3 m³ × 57.65 (61.11 con costes indirectos) = 19512.42

| Medición | Uds. | Largo | Ancho | Alto | Parcial |
|---|---|---|---|---|---|
| EBAr |  |  |  |  |  |
| Cámara seca | 1 | 10 | 6 | 0.2 | 12.00 |
| Cámara húmeda | 1 | 10 | 5 | 0.4 | 20.00 |
| Canal | 2 | 1.5 | 6.2 | 0.15 | 2.79 |
| Pozo gruesos | 1 | 17 | 0.75 |  | 12.75 |
| Losa interio nave. Ptes | 1 | 127.5 | 0.15 |  | 19.13 |
| TANQUE |  |  |  |  |  |
| Losa | 1 | 5.81 | 25.4 |  | 147.57 |
| Canal de recogida | 1 | 1.2 | 25.4 |  | 30.48 |
| Cuñas antiincrustación canales | 4 | 0.25 | 25.1 | 2 | 50.20 |
|  | 2 | 0.25 | 32 |  | 16.00 |
| ARQUETA ALIVIO |  |  |  |  |  |
| Arqueta alivio | 1 | 12.3 | 2 | 0.3 | 7.38 |
| Arqueta clapeta | 1 | 2 | 2.5 | 0.2 | 1.00 |
| Total |  |  |  |  | 319.3 |

**P5ARQLD7** Ud Arqueta de registro40x40x40x ciega drenaje
8 Ud × 49.57 (52.54 con costes indirectos) = 420.32

| Medición | Uds. | Parcial |
|---|---|---|
| Interior nave | 4 | 4.00 |
| Interior sala CCMs | 2 | 2.00 |
| Interiro sala desodorización | 2 | 2.00 |
| Total |  | 8 |

**P4TUB200PVC** m Tubería PVC D=200 mm SN-8
18 m × 19.12 (20.27 con costes indirectos) = 364.86

| Medición | Uds. | Largo | Parcial |
|---|---|---|---|
| Varos conexiones |  |  |  |
| Rejilla losa nave | 2 | 1.5 | 3.00 |
| Arquetas y suminderos | 4 | 2.5 | 10.00 |
|  | 2 | 2.5 | 5.00 |
| Total |  |  | 18 |

**P4TUB315PVC** m Tubería PVC D=315 mm SN-8
2.5 m × 26.55 (28.14 con costes indirectos) = 70.35

| Medición | Uds. | Largo | Parcial |
|---|---|---|---|
| Varios conexionados | 1 | 2.5 | 2.50 |
| Total |  |  | 2.5 |

###### A1.2.1.5.3 DRENAJES CUBIERTA (LB) (19/11/1998)
Importe: 4554.77

**P3DRENCUB6** Ud Cazoleta sifonica en cubierta (19/11/1998)
10 Ud × 41.76 (44.27 con costes indirectos) = 442.70
Cazoleta sifónica para recogida de pluviales en cubiertas, totalmente colocada.

| Código | Ud | Descripción | Rendimiento | Precio | Importe |
|---|---|---|---|---|---|
| U03099 | UD | Cazoleta sifónica (material; 19/11/1998) | 1 | 34.8 | 34.80 |
| %MONT-20 | % | Montaje 20% | 20 % | 34.80 | 6.96 |
|  |  | Total |  |  | 41.76 |

| Medición | Uds. | Parcial |
|---|---|---|
| TT | 10 | 10.00 |
| Total |  | 10 |

**P3DRENCUB5** m Canalón de chapa 1100x1,5 mm en cubierta
0 m × 37.23 (39.46 con costes indirectos) = 0.00

**P3DRENCUN1** m Bajante Tubo de zinc prepatinado negro DN 150 mm (26/10/2011)
5 m × 11.59 (12.29 con costes indirectos) = 61.45
Bajante de chapa de zinc prepatinado en color negro, de 150 mm. de diámetro, instalada con p.p. de conexiones, codos, abrazaderas y resto de materiales. Conexión forjado-losa superior, remate y recogida. Unidad totalmente terminada

| Código | Ud | Descripción | Rendimiento | Precio | Importe |
|---|---|---|---|---|---|
| MAO-003 | h | Capataz | 0.002 | 20 | 0.04 |
| MAO-004B | h | Oficial 1ª instalaciones | 0.01 | 17.53 | 0.18 |
| MAO-006 | h | Peón especialista | 0.01 | 16.72 | 0.17 |
| MATBAJ2 | m | Soportes bajante (material; 26/10/2011) | 1 | 0.45 | 0.45 |
| MATTUB100BAJ | m | Bajante rígido 150mm+piezas esp. (material; 09/04/2020) | 1 | 10.75 | 10.75 |
|  |  | Total |  |  | 11.59 |

| Medición | Uds. | Largo | Parcial |
|---|---|---|---|
| Varios conex. | 10 | 0.5 | 5.00 |
| Total |  |  | 5 |

**P3DRENCUB4** m Bajante PVC 160 mm (18/11/2011)
60 m × 15.88 (16.83 con costes indirectos) = 1009.80
Canalón visto de PVC de 160 mm de diámetro, incluso p.p. de piezas especiales, elementos de fijación, medios auxiliares para su montaje y colocación.

| Código | Ud | Descripción | Rendimiento | Precio | Importe |
|---|---|---|---|---|---|
| MATDRENCUB4 | m | Canalón visto de PVC de 160 mm de diámetro (material; 09/04/2020) | 1 | 12.55 | 12.55 |
| %MONT-10 | % | Montaje-10% equipos | 10 % | 12.55 | 1.26 |
| %P.P. PMAT | % | Pequeño material | 15 % | 13.81 | 2.07 |
|  |  | Total |  |  | 15.88 |

| Medición | Uds. | Largo | Parcial |
|---|---|---|---|
|  | 10 | 6 | 60.00 |
| Total |  |  | 60 |

**P3DRENCUB2** m Manguetón de PVC flexible de 110 mm en conexión a bajantes (19/10/2011)
15 m × 19 (20.14 con costes indirectos) = 302.10
Manguetón de PVC flexible de 110 mm en conexión a bajantes. Totalmente terminado.

| Código | Ud | Descripción | Rendimiento | Precio | Importe |
|---|---|---|---|---|---|
| MATDRENCUB2 | m | Manguetón de PVC flexible de 110 mm en conexión a bajantes (material; 19/10/2011) | 1 | 15.02 | 15.02 |
| %MONT-10 | % | Montaje-10% equipos | 10 % | 15.02 | 1.50 |
| %P.P. PMAT | % | Pequeño material | 15 % | 16.52 | 2.48 |
|  |  | Total |  |  | 19 |

| Medición | Uds. | Largo | Parcial |
|---|---|---|---|
| Varios | 10 | 1.5 | 15.00 |
| Total |  |  | 15 |

**P5ARQLD2** ud Arqueta de registro 80x80x100 1/2 tapa FD
10 ud × 179.86 (190.65 con costes indirectos) = 1906.50

| Medición | Uds. | Parcial |
|---|---|---|
| Varios descargas | 10 | 10.00 |
| Total |  | 10 |

**P1MT03B1** m³ Excavación localizadas medio-duro+agotam+Tte vertedero
22.5 m³ × 3.86 (4.09 con costes indirectos) = 92.03

| Medición | Uds. | Largo | Ancho | Alto | Parcial |
|---|---|---|---|---|---|
| Varios | 10 | 1.5 | 1.5 | 1 | 22.50 |
| Total |  |  |  |  | 22.5 |

**P1MT04B** m³ Rellenos localizado con suelos proc. excav 150 mm 95%PN
16.1 m³ × 2.99 (3.17 con costes indirectos) = 51.04

| Medición | Uds. | Largo | Ancho | Alto | Parcial |
|---|---|---|---|---|---|
| Varios | 10 | 1.5 | 1.5 | 1 | 22.50 |
|  | -10 | 0.8 | 0.8 | 1 | -6.40 |
| Total |  |  |  |  | 16.1 |

**P4HG-002B** m³ Hormigón HM-20/B/20/IIa Elementos horizontales y verticales
2 m³ × 55.85 (59.2 con costes indirectos) = 118.40

| Medición | Uds. | Largo | Ancho | Alto | Parcial |
|---|---|---|---|---|---|
| Varios | 10 | 1 | 1 | 0.2 | 2.00 |
| Total |  |  |  |  | 2 |

**P4TUB200PVC** m Tubería PVC D=200 mm SN-8
25 m × 19.12 (20.27 con costes indirectos) = 506.75

| Medición | Uds. | Largo | Parcial |
|---|---|---|---|
| Varios conexiones | 10 | 2.5 | 25.00 |
| Total |  |  | 25 |

**P4TUB315PVC** m Tubería PVC D=315 mm SN-8
0 m × 26.55 (28.14 con costes indirectos) = 0.00

**P1MT04E** m³ Rellenos localizado con garbancillo 5/15
6.25 m³ × 9.66 (10.24 con costes indirectos) = 64.00

| Medición | Uds. | Largo | Ancho | Alto | Parcial |
|---|---|---|---|---|---|
| Varios conexiones | 10 | 2.5 | 0.5 | 0.5 | 6.25 |
| Total |  |  |  |  | 6.25 |

##### A1.2.1.6. COLECTOR DE CONEXIÓN Y COLECTOR ALIVIO (LB) (01/01/2004)
Importe: 108379.68

###### A1.2.1.6.1 MOVIMIENTO DE TIERRAS (01/01/2004)
Importe: 54995.21

**P1MT06A** m³ Demolición muro o losa hormigón armado+tte+canon
0 m³ × 46.51 (49.3 con costes indirectos) = 0.00

**P1MT06B** m³ Demolición muro en masa o mamposteria+tte+canon
6.23 m³ × 28.51 (30.22 con costes indirectos) = 188.27

| Medición | Uds. | Largo | Alto | Parcial |
|---|---|---|---|---|
| Conexión |  |  |  |  |
| Pozos e interferencia | 3 | 0.7 | 2.6 | 5.46 |
|  | 3 | 0.85 | 0.3 | 0.77 |
| Total |  |  |  | 6.23 |

**P1MT06C** m² Demolición pavimento hormigón o acerado 40 cm espesor+tte+canon
0 m² × 6.28 (6.66 con costes indirectos) = 0.00

**P1MT06D** m³ Demolición pavimento de mezcla bituminosa+tte+canon
10 m³ × 14.07 (14.91 con costes indirectos) = 149.10

| Medición | Uds. | Largo | Ancho | Alto | Parcial |
|---|---|---|---|---|---|
| Entronque pozo de conexión | 1 | 5 | 5 | 0.4 | 10.00 |
| Total |  |  |  |  | 10 |

**P-102AMB-PL01** m² Preparación del terreno y laboreo mecánico
0 m² × 0.18 (0.19 con costes indirectos) = 0.00

**P-102AMB-PL03** m² Desbroce manual y selectivo del terreno
0 m² × 5.42 (5.75 con costes indirectos) = 0.00

**P1MT01B** m² Desbroce y limpieza con med mec.(alta densidad arbórea)
475 m² × 3.88 (4.11 con costes indirectos) = 1952.25

| Medición | Uds. | Largo | Parcial |
|---|---|---|---|
| s/ med | 1 | 475 | 475.00 |
| Total |  |  | 475 |

**P1MT01A** m² Desbroce y limpieza con med mec.(baja densidad arbórea)
645 m² × 0.19 (0.2 con costes indirectos) = 129.00

| Medición | Uds. | Largo | Parcial |
|---|---|---|---|
| s/ med | 1 | 645 | 645.00 |
| Total |  |  | 645 |

**P1MT02A** m² Excavación de tierra vegetal de 35 cm
1120 m² × 0.26 (0.28 con costes indirectos) = 313.60

| Medición | Uds. | Largo | Parcial |
|---|---|---|---|
| s/ med | 1 | 1120 | 1120.00 |
| Total |  |  | 1120 |

**P1MT02B** m² Extendido de tierra vegetal procedente excav/acopio 35 cm
1120 m² × 0.27 (0.29 con costes indirectos) = 324.80

| Medición | Uds. | Largo | Parcial |
|---|---|---|---|
| s/ med | 1 | 1120 | 1120.00 |
| Total |  |  | 1120 |

**P1MT03A1** m³ Excavación localizadas roca+agotam+Tte vertedero
0 m³ × 12.01 (12.73 con costes indirectos) = 0.00

**P1MT03B1** m³ Excavación localizadas medio-duro+agotam+Tte vertedero
2021.96 m³ × 3.86 (4.09 con costes indirectos) = 8269.82

| Medición | Uds. | Largo | Ancho | Alto | Parcial |
|---|---|---|---|---|---|
| s/ med | 1 | 1741 |  |  | 1741.00 |
| Pozos | 1 | 155.96 |  |  | 155.96 |
| Vertido escollera | 1 | 20 | 5 | 0.5 | 50.00 |
| Obra de fábrica | 1 | 50 |  | 1.5 | 75.00 |
| Total |  |  |  |  | 2021.96 |

**P1MT03B2** m³ sobrecoste excav. localizadas bajo servicios
0 m³ × 0.98 (1.04 con costes indirectos) = 0.00

**P1MT03C1** m³ Excavación loc. blando/medio+agotam+recintos tablest/apan EBAR
0 m³ × 11.54 (12.23 con costes indirectos) = 0.00

**P1MT03H** m³ Excavación de escollera existente+acopio+post. colocacion
0 m³ × 16.46 (17.45 con costes indirectos) = 0.00

**P1MT03I** m² Entibación zanjas y pozos blindada o monocodal
1429 m² × 9.46 (10.03 con costes indirectos) = 14332.87

| Medición | Uds. | Parcial |
|---|---|---|
| s med colectores | 1228 | 1228.00 |
| s/ med pozos | 201 | 201.00 |
| Total |  | 1429 |

**P1MT15-150A** m² Muro pantalla secante pilote mortero M150 DN 150
0 m² × 120.16 (127.37 con costes indirectos) = 0.00

**P1MT15-150B** m Micropilote DN 150 HA-30 Vaina 125/6 p.p. puntales+viga riostra
0 m × 84.58 (89.65 con costes indirectos) = 0.00

**P1MT09** m² Tablestacado recuperable o perdido cualquier profundidad
0 m² × 79.23 (83.98 con costes indirectos) = 0.00

**P1MT04G** m³ Rellenos localizado con encachado roca mejora terreno
103 m³ × 4.62 (4.9 con costes indirectos) = 504.70

| Medición | Uds. | Largo | Parcial |
|---|---|---|---|
| s/ med | 1 | 103 | 103.00 |
| Total |  |  | 103 |

**P1MT04F** m³ Construcción cama de arena en tuberías
0 m³ × 13.33 (14.13 con costes indirectos) = 0.00

**P1MT04A** m³ Rellenos localizado con suelos proc. préstamo selec. 33 mm 95%PN
595 m³ × 5.06 (5.36 con costes indirectos) = 3189.20

| Medición | Uds. | Largo | Parcial |
|---|---|---|---|
| s/ med | 1 | 595 | 595.00 |
| Total |  |  | 595 |

**P1MT04B** m³ Rellenos localizado con suelos proc. excav 150 mm 95%PN
0 m³ × 2.99 (3.17 con costes indirectos) = 0.00

**P1MT04C** m³ Rellenos localizado con suelos proc. préstamo 150 mm 95%PN
595.68 m³ × 4.29 (4.55 con costes indirectos) = 2710.34

| Medición | Uds. | Largo | Ancho | Alto | Parcial |
|---|---|---|---|---|---|
| s/ med | 1 | 445 |  |  | 445.00 |
| Obra de vertido | 1 | 16 | 1.5 | 1.5 | 36.00 |
| pozos | 1 | 114.68 |  |  | 114.68 |
| Total |  |  |  |  | 595.68 |

**P1MT04E** m³ Rellenos localizado con garbancillo 5/15
0 m³ × 9.66 (10.24 con costes indirectos) = 0.00

**P1MT04D** m³ Rellenos localizado con material filtrante 40/80 95%PN
0 m³ × 11.03 (11.69 con costes indirectos) = 0.00

**P1MT05A** m³ Formación de terraplén suelo adecuado préstamo 95% PN
0 m³ × 3.59 (3.81 con costes indirectos) = 0.00

**P1MT05C** m³ Formación de terraplén procedente de excavación 95% PN
900 m³ × 1.54 (1.63 con costes indirectos) = 1467.00

| Medición | Uds. | Largo | Ancho | Alto | Parcial |
|---|---|---|---|---|---|
| Ataguía ejecución obra vertido | 1 | 80 | 4.5 | 2.5 | 900.00 |
| Talud 1H/1V |  |  |  |  |  |
| Total |  |  |  |  | 900 |

**P1MT05B** m³ Formación de terraplén procedente de préstamos suelo selec.95%PN
0 m³ × 4.3 (4.56 con costes indirectos) = 0.00

**P1MT03G1** m³ Excavación de desmontes suelos + Tte a terraplén o vertedero
900 m³ × 4.05 (4.29 con costes indirectos) = 3861.00

| Medición | Uds. | Largo | Ancho | Alto | Parcial |
|---|---|---|---|---|---|
| Ataguía ejecución obra vertido | 1 | 80 | 4.5 | 2.5 | 900.00 |
| Talud 1H/1V |  |  |  |  |  |
| Total |  |  |  |  | 900 |

**P4HG-002F** m³ Hormigón HNE-150 y/o ciclópeo cruces arroyo
0 m³ × 31.13 (33 con costes indirectos) = 0.00

**P4HG-002B** m³ Hormigón HM-20/B/20/IIa Elementos horizontales y verticales
0 m³ × 55.85 (59.2 con costes indirectos) = 0.00

**P4HG-002C** m³ Hormigón HM-20/B/20/III y IV-Qb SR horizontales y verticales
256 m³ × 57.65 (61.11 con costes indirectos) = 15644.16

| Medición | Uds. | Largo | Parcial |
|---|---|---|---|
| Cama de tubería | 1 | 256 | 256.00 |
| Total |  |  | 256 |

**P1MT08ESC150** m³ Escollera 150 Kg careada
0 m³ × 14.57 (15.44 con costes indirectos) = 0.00

**P1MT08ESC150H** m³ Escollera 150 Kg hormigonada con HM20
0 m³ × 23.3 (24.7 con costes indirectos) = 0.00

**P1MT08ESC300** m³ Escollera 300 kg careada
0 m³ × 20.41 (21.63 con costes indirectos) = 0.00

**P1MT08ESC300H** m³ Escollera 300 Kg hormigonada con HM20
55 m³ × 30.23 (32.04 con costes indirectos) = 1762.20

| Medición | Uds. | Largo | Parcial |
|---|---|---|---|
| s/ med | 1 | 55 | 55.00 |
| Total |  |  | 55 |

**P1MT08ESC500** m³ Escollera 500 kg careada
0 m³ × 25.66 (27.2 con costes indirectos) = 0.00

**P1MT08ESC500H** m³ Escollera 500 Kg hormigonada con HM20
0 m³ × 34.01 (36.05 con costes indirectos) = 0.00

**P1MT08GTX-002** m² Geotextil Geotesant-295gr/m2
110 m² × 1.69 (1.79 con costes indirectos) = 196.90

| Medición | Uds. | Largo | Ancho | Parcial |
|---|---|---|---|---|
| Bajo escollera | 1.1 | 20 | 5 | 110.00 |
| Total |  |  |  | 110 |

**P1MT08BASEZA1** m³ Zahorra artificial
0 m³ × 10.9 (11.55 con costes indirectos) = 0.00

**P1MT08BASEZA2** m² Escarificado camino +30%Zahorra artificial
0 m² × 1.86 (1.97 con costes indirectos) = 0.00

###### A1.2.1.6.2 COLECTOR (15/09/2008)
Importe: 36200.4

**P5BANDA250** m Banda de señalización Ancho: 250 mm PVC
229.91 m × 0.27 (0.29 con costes indirectos) = 66.67

| Medición | Uds. | Largo | Parcial |
|---|---|---|---|
| Conexión | 1 | 118 | 118.00 |
| Alivio | 1 | 105.91 | 105.91 |
| Conexiones | 3 | 2 | 6.00 |
| Total |  |  | 229.91 |

**P4TUB200PVC** m Tubería PVC D=200 mm SN-8
0 m × 19.12 (20.27 con costes indirectos) = 0.00

**P4TUB315PVC** m Tubería PVC D=315 mm SN-8
0 m × 26.55 (28.14 con costes indirectos) = 0.00

**P4TUB400PVC** m Tubería PVC D=400 mm SN-8
2 m × 30.27 (32.09 con costes indirectos) = 64.18

| Medición | Uds. | Largo | Parcial |
|---|---|---|---|
| Conexión colectores existentes | 1 | 2 | 2.00 |
| Total |  |  | 2 |

**P4TUB500PVC** m Tubería PVC D=500 mm SN-8
2 m × 39.88 (42.27 con costes indirectos) = 84.54

| Medición | Uds. | Largo | Parcial |
|---|---|---|---|
| Conexión colectores existentes | 1 | 2 | 2.00 |
| Total |  |  | 2 |

**P4TUB-1000HA** m Tubería HA1000 C60 (14/04/2011)
2 m × 62.52 (66.27 con costes indirectos) = 132.54
Tubería hormigón con junta de goma estanca de diámetro 1000mm, incluso p.p. de piezas especiales y cortes. Unidad totalmente instalada

| Código | Ud | Descripción | Rendimiento | Precio | Importe |
|---|---|---|---|---|---|
| MAO-001 | h | Cuadrilla "A" | 0.2 | 42 | 8.40 |
| MAQ-002A2 | h | Retroexcavadora ruedas hidráulica 71/100 CV | 0.1 | 31.53 | 3.15 |
| MAT4MORTM10G | m³ | Mortero 1/4 preparado con cemento gris M-10 | 0.02 | 54.27 | 1.09 |
| MAT3TU1000HA | m | Tubo HM j.machihembrada D 100mm c-60 (material; 03/11/2011) | 1 | 49.88 | 49.88 |
|  |  | Total |  |  | 62.52 |

| Medición | Uds. | Largo | Parcial |
|---|---|---|---|
| Conexión colectores existentes | 1 | 2 | 2.00 |
| Total |  |  | 2 |

**P4TUB60HA135** m Tubería hormigón armado junta elastomérica 135 Ø600 (15/09/2008)
0 m × 48.68 (51.6 con costes indirectos) = 0.00
Suministro y colocación de tubería de hormigón armado para saneamiento, conforme a norma UNE-EN 1916 / UNE 127916 y/o según normativa vigente, Clase 135, diámetro nominal DN 600 mm, incluso parte proporcional de junta elastomérica, medios auxiliares y pruebas necesarias para su correcto funcionamiento.

| Código | Ud | Descripción | Rendimiento | Precio | Importe |
|---|---|---|---|---|---|
| MT2301070 | m | Tubería de horm. arm. clase 135, Ø 600 mm (material; 11/05/2016) | 1 | 40.16 | 40.16 |
| MT2310040 | ud | Junta goma para tub. h.a. Ø 600 (material; 23/11/2011) | 0.5 | 4.59 | 2.30 |
| MT2311010 | kg | Lubricante para tubos hormigón (material; 15/09/2008) | 0.125 | 3.5 | 0.44 |
| MAO-001 | h | Cuadrilla "A" | 0.1 | 42 | 4.20 |
| MAQ-002A2 | h | Retroexcavadora ruedas hidráulica 71/100 CV | 0.05 | 31.53 | 1.58 |
|  |  | Total |  |  | 48.68 |

**P4TUB80HA135** m Tubería hormigón armado junta elastomérica 135 Ø800 (15/09/2008)
0 m × 80.29 (85.11 con costes indirectos) = 0.00
Suministro y colocación de tubería de hormigón armado para saneamiento, conforme a norma UNE-EN 1916 / UNE 127916 y/o según normativa vigente, Clase 135, diámetro nominal DN 800 mm, incluso parte proporcional de junta elastomérica, medios auxiliares y pruebas necesarias para su correcto funcionamiento.

| Código | Ud | Descripción | Rendimiento | Precio | Importe |
|---|---|---|---|---|---|
| MT2301090 | m | Tubería de horm. arm. clase 135, Ø 800 mm (material; 11/05/2016) | 1 | 69.43 | 69.43 |
| MT2310050 | ud | Junta goma para tub. h.a. Ø 800 (material; 23/11/2011) | 0.5 | 9.1 | 4.55 |
| MT2311010 | kg | Lubricante para tubos hormigón | 0.15 | 3.5 | 0.53 |
| MAO-001 | h | Cuadrilla "A" | 0.1 | 42 | 4.20 |
| MAQ-002A2 | h | Retroexcavadora ruedas hidráulica 71/100 CV | 0.05 | 31.53 | 1.58 |
|  |  | Total |  |  | 80.29 |

**P4TUB100HA135** m Tubería hormigón armado junta elastomérica 135 Ø1000 (15/09/2008)
0 m × 113.45 (120.26 con costes indirectos) = 0.00
Suministro y colocación de tubería de hormigón armado para saneamiento, conforme a norma UNE-EN 1916 / UNE 127916 y/o según normativa vigente, Clase 135, diámetro nominal DN 1.000 mm, incluso parte proporcional de junta elastomérica, medios auxiliares y pruebas necesarias para su correcto funcionamiento.

| Código | Ud | Descripción | Rendimiento | Precio | Importe |
|---|---|---|---|---|---|
| MT2301110 | m | Tubería de horm. arm. clase 135, Ø 1000 mm (material; 11/05/2016) | 1 | 100.86 | 100.86 |
| MT2310060 | ud | Junta goma para tub. h.a. Ø 1000 (material; 23/11/2011) | 0.5 | 12.4 | 6.20 |
| MT2311010 | kg | Lubricante para tubos hormigón | 0.175 | 3.5 | 0.61 |
| MAO-001 | h | Cuadrilla "A" | 0.1 | 42 | 4.20 |
| MAQ-002A2 | h | Retroexcavadora ruedas hidráulica 71/100 CV | 0.05 | 31.53 | 1.58 |
|  |  | Total |  |  | 113.45 |

**P4TUB120HA135** m Tubería hormigón armado junta elastomérica 135 Ø1200 (15/09/2008)
223.91 m × 151.06 (160.12 con costes indirectos) = 35852.47
Suministro y colocación de tubería de hormigón armado para saneamiento, conforme a norma UNE-EN 1916 / UNE 127916 y/o según normativa vigente, Clase 135, diámetro nominal DN 1.200 mm, incluso parte proporcional de junta elastomérica, medios auxiliares y pruebas necesarias para su correcto funcionamiento.

| Código | Ud | Descripción | Rendimiento | Precio | Importe |
|---|---|---|---|---|---|
| MT2301130 | m | Tubería de horm. arm. clase 135, Ø 1200 mm (material; 11/05/2016) | 1 | 137.13 | 137.13 |
| MT2310070 | ud | Junta goma para tub. h.a. Ø 1200 (material; 23/11/2011) | 0.5 | 14.89 | 7.45 |
| MT2311010 | kg | Lubricante para tubos hormigón | 0.2 | 3.5 | 0.70 |
| MAO-001 | h | Cuadrilla "A" | 0.1 | 42 | 4.20 |
| MAQ-002A2 | h | Retroexcavadora ruedas hidráulica 71/100 CV | 0.05 | 31.53 | 1.58 |
|  |  | Total |  |  | 151.06 |

| Medición | Uds. | Largo | Parcial |
|---|---|---|---|
| Conexión | 1 | 118 | 118.00 |
| Alivio | 1 | 105.91 | 105.91 |
| Total |  |  | 223.91 |

###### A1.2.1.6.3 ARQUETAS Y POZOS (01/05/2004)
Importe: 5235.59

**P1MT03B1** m³ Excavación localizadas medio-duro+agotam+Tte vertedero
0 m³ × 3.86 (4.09 con costes indirectos) = 0.00

**P1MT03A1** m³ Excavación localizadas roca+agotam+Tte vertedero
0 m³ × 12.01 (12.73 con costes indirectos) = 0.00

**P1MT04B** m³ Rellenos localizado con suelos proc. excav 150 mm 95%PN
0 m³ × 2.99 (3.17 con costes indirectos) = 0.00

**P3EDIF.010B** m² Lamas para ventilación PRFV+rejilla mosquitera+filtro
0 m² × 48.49 (51.4 con costes indirectos) = 0.00

**P4HG-002A** m³ Hormigón HL-150/P/20 Elementos horizontales y verticales
1.84 m³ × 46.19 (48.96 con costes indirectos) = 90.09

| Medición | Uds. | Parcial |
|---|---|---|
| s/ med | 1.84 | 1.84 |
| Total |  | 1.84 |

**P4HG-002B** m³ Hormigón HM-20/B/20/IIa Elementos horizontales y verticales
4.66 m³ × 55.85 (59.2 con costes indirectos) = 275.87

| Medición | Uds. | Parcial |
|---|---|---|
| Cuñas | 4.66 | 4.66 |
| Total |  | 4.66 |

**P4HG-004A** m³ Hormigón HA-30/B/20/IIIa y 30/B/12/IIIa
0 m³ × 73.09 (77.48 con costes indirectos) = 0.00

**P4HG-004B** m³ Hormigón HA-30/B/20/IV y HA-30/F12/IV (27/06/2013)
0 m³ × 75.78 (80.33 con costes indirectos) = 0.00
Hormigón para armar HA-30/B/20/IV Y HA30/F12/IV, puesto en obra en cualquier elemento estructural, pilares, soleras, losas y alzados, incluido suministro de aditivos para puesta en obra, con p.p. de mermas y cargas incompletas, colocación, bombeo, vibrado, curado y demás operaciones para su correcta terminación. Según EHE-08. Unidad totalmente terminada.

| Código | Ud | Descripción | Rendimiento | Precio | Importe |
|---|---|---|---|---|---|
| MAO-007 | h | Peón general | 0.02 | 16.6 | 0.33 |
| MAO-004C | h | Oficial 1ª O. Civil | 0.05 | 17.53 | 0.88 |
| MAQ-010 | h | Camión bomba hormigonera | 0.1 | 48.36 | 4.84 |
| MAQ-022 | h | Vibrador hormigón o Regla vibrante | 0.1 | 14.54 | 1.45 |
| MAT4HOR-005 | l | Líquido de curado | 0.4 | 2.68 | 1.07 |
| MAT4HORHA30B | m³ | Hormigón HA 30/B/20/IV+QbSR a pie de obra | 1 | 67.21 | 67.21 |
|  |  | Total |  |  | 75.78 |

Relación comercial: 0.3624704001539, 003, 0.4589328429075

**P4ETT-004A-E2** m² Encof/desenc. muros y paramentos RECTOS y VISTOS
0 m² × 20.86 (22.11 con costes indirectos) = 0.00

**P4ETT-004E-E1** m² Encof/desenc. Cimientos OCULTOS
0 m² × 13.55 (14.36 con costes indirectos) = 0.00

**P4ETT-002** kg Acero B-500-S
0 kg × 1.32 (1.4 con costes indirectos) = 0.00

**P5ARQP-1C** m Desarrollo pozo de registro estanco DN1000 pref. horm.
5.1 m × 50.97 (54.03 con costes indirectos) = 275.55

| Medición | Uds. | Alto | Parcial |
|---|---|---|---|
| s/ med | 17 | 0.3 | 5.10 |
| Total |  |  | 5.1 |

**P5ARQP-1.2C** m Desarrollo pozo de registro estanco DN1200 pref. horm.
0 m × 52.73 (55.89 con costes indirectos) = 0.00

**P5ARQP-1.5C** m Desarrollo pozo de registro estanco DN1500 pref. horm.
0 m × 66.5 (70.49 con costes indirectos) = 0.00

**P5ARQP-1E** ud Módulo base recto pozo de registro estanco DN1000 pref. horm.1.0
0 ud × 77.13 (81.76 con costes indirectos) = 0.00

**P5ARQP-1.2E** ud Módulo base recto pozo de registro estanco DN1200 pref. horm.1.2
0 ud × 81.59 (86.49 con costes indirectos) = 0.00

**P5ARQP-1.5E** ud Módulo base recto pozo de registro estanco DN1500 pref. horm.2.0
6 ud × 124.74 (132.22 con costes indirectos) = 793.32

| Medición | Uds. | Parcial |
|---|---|---|
| s/ med | 6 | 6.00 |
| Total |  | 6 |

**P5ARQP-1.2F** ud Losa de cierre pozo pref. DN1200 pref. horm. 0,25m de altura
0 ud × 57.6 (61.06 con costes indirectos) = 0.00

**P5ARQP-1.5F** ud Losa de cierre pozo pref. DN1500 pref. horm. 0,25m de altura (16/09/2015)
6 ud × 84.49 (89.56 con costes indirectos) = 537.36
Suministro y colocación de losa de cierre Ø 150 cm y altura útil 25 cm prefabricada de hormigón armado, para pozos de registro y tránsito de tráfico pesado. Unidad totalmente colocada

| Código | Ud | Descripción | Rendimiento | Precio | Importe |
|---|---|---|---|---|---|
| MAO-001 | h | Cuadrilla "A" | 0.1 | 42 | 4.20 |
| MAQ-001A | h | Camión grúa- pluma corto | 0.1 | 26.27 | 2.63 |
| MATJTAGOMA14 | ud | Jta.goma módulos base rectos DN1000-1500 | 1 | 10.45 | 10.45 |
| MATARQP1.5F | ud | Losa de cierre arq. pref. DN1.5 (material; 05/05/2020) | 1 | 67.21 | 67.21 |
|  |  | Total |  |  | 84.49 |

**P5ARQP-1D** m³ Losa cierre pozo pref DN 1000
0 m³ × 41.39 (43.87 con costes indirectos) = 0.00

**P5ARQP-1.2D** ud Cono asimétrico 1200/600 pref. hormigón.
6 ud × 66.04 (70 con costes indirectos) = 420.00

| Medición | Uds. | Parcial |
|---|---|---|
| s/ med | 6 | 6.00 |
| Total |  | 6 |

**P5ARQP-1.5D** ud Cono asimétrico 1500/600 pref. hormigón.
0 ud × 70.92 (75.18 con costes indirectos) = 0.00

**P4TAPA60D400P** ud Tapa registro PRFV, circular Ø 60 cm o cuadrada clase D-400
0 ud × 84.09 (89.14 con costes indirectos) = 0.00

**P4PATE01** ud Pate polipropileno
21 ud × 4.57 (4.84 con costes indirectos) = 101.64

| Medición | Uds. | Parcial |
|---|---|---|
| s/ med | 21 | 21.00 |
| Total |  | 21 |

**P4JTAHIDROF** m Junta cordón poliuretano hidroexpansivo
45.6 m × 6.61 (7.01 con costes indirectos) = 319.66

| Medición | Uds. | Largo | Ancho | Parcial |
|---|---|---|---|---|
|  | 2 | 6 | 3.8 | 45.60 |
| Total |  |  |  | 45.6 |

**P4JTAHIDROF2** m Junta cordón unión prefabricado a hormigón in situ
80 m × 4.04 (4.28 con costes indirectos) = 342.40

| Medición | Uds. | Largo | Parcial |
|---|---|---|---|
| Varios | 1 | 80 | 80.00 |
| Total |  |  | 80 |

**P41ESC2** m Escalera vertical acero inox-tipo barco
0 m × 172.7 (183.06 con costes indirectos) = 0.00

**P41ESC5** m Escalera vertical tipo barco PRFV de 500 mm de ancho
0 m × 135.42 (143.55 con costes indirectos) = 0.00

**P4LOSA1** m² Losas prefabricadas de hormigón tapas arq. peat.cuant. 95kg/m3
16 m² × 82.76 (87.73 con costes indirectos) = 1403.68

| Medición | Uds. | Largo | Parcial |
|---|---|---|---|
| s/med | 1 | 16 | 16.00 |
| Total |  |  | 16 |

**P4TAPA60C250** ud Tapa registro fundición, circular Ø 60 cm clase C-250
0 ud × 91.96 (97.48 con costes indirectos) = 0.00

**P4TAPA60D400** Ud Tapa registro fundición, circular Ø 60 cm clase D-400
6 Ud × 106.29 (112.67 con costes indirectos) = 676.02

| Medición | Uds. | Parcial |
|---|---|---|
| Pozos | 6 | 6.00 |
| Total |  | 6 |

**P4TAPA70C250** ud Tapa registro fundición, circular Ø 70 cm clase C-250
0 ud × 128.21 (135.9 con costes indirectos) = 0.00

**P4TAPA70D400B** ud Tapa registro fundición, circular Ø 70 cm clase D-400 ventilac.
0 ud × 140.78 (149.23 con costes indirectos) = 0.00

**P4TAPA70D400** ud Tapa registro fundición, circular Ø 70 cm clase D-400
0 ud × 144.25 (152.91 con costes indirectos) = 0.00

###### A1.2.1.6.4 OBRA DE FÁBRICA (19/10/2010)
Importe: 6290.26

**P4HG-002A** m³ Hormigón HL-150/P/20 Elementos horizontales y verticales
7.3 m³ × 46.19 (48.96 con costes indirectos) = 357.41

| Medición | Uds. | Parcial |
|---|---|---|
| s/ med | 7.3 | 7.30 |
| Total |  | 7.3 |

**P4HG-002C** m³ Hormigón HM-20/B/20/III y IV-Qb SR horizontales y verticales
0 m³ × 57.65 (61.11 con costes indirectos) = 0.00

**P4HG-004A2H** m³ Hormigón HA-30/B/20/IV+Qb+SR soleras, cimentaciones, forjados
20.1 m³ × 77.3 (81.94 con costes indirectos) = 1646.99

| Medición | Uds. | Largo | Parcial |
|---|---|---|---|
| Solera | 1 | 6 | 6.00 |
| Muros | 1 | 14.1 | 14.10 |
| Total |  |  | 20.1 |

**P4HG-004A2V** m³ Hormigón HA-30/B/20/IV+Qb SR muros, alzados, pilares y vigas
5.8 m³ × 84.97 (90.07 con costes indirectos) = 522.41

| Medición | Uds. | Largo | Parcial |
|---|---|---|---|
| Muros | 1 | 5.8 | 5.80 |
| Total |  |  | 5.8 |

**P4ETT-002** kg Acero B-500-S
1813 kg × 1.32 (1.4 con costes indirectos) = 2538.20

| Medición | Uds. | Largo | Alto | Parcial |
|---|---|---|---|---|
| Cuantía 58 kg/m3 | 1 | 20.1 | 70 | 1407.00 |
|  | 1 | 5.8 | 70 | 406.00 |
| Total |  |  |  | 1813 |

**P4ETT-004A-E2** m² Encof/desenc. muros y paramentos RECTOS y VISTOS
44.05 m² × 20.86 (22.11 con costes indirectos) = 973.95

| Medición | Uds. | Largo | Alto | Parcial |
|---|---|---|---|---|
| alzados | 2 | 3 | 1.3 | 7.80 |
|  | 2 | 9.8 | 1.3 | 25.48 |
|  | 1 | 1.2 | 1.8 | 2.16 |
|  | 1 | 1.2 | 1.8 | 2.16 |
|  | 1 | 1.5 | 0.5 | 0.75 |
| Tapes y varios | 0.15 | 38 |  | 5.70 |
| Total |  |  |  | 44.05 |

**P4ETT-004E-E1** m² Encof/desenc. Cimientos OCULTOS
17.5 m² × 13.55 (14.36 con costes indirectos) = 251.30

| Medición | Uds. | Largo | Alto | Parcial |
|---|---|---|---|---|
| cimientos | 1 | 35 | 0.5 | 17.50 |
| Total |  |  |  | 17.5 |

###### A1.2.1.6.5 VARIOS (19/10/2010)
Importe: 5658.22

**P0TP0090** ud Ventilador 1.600 m3/h y conductos espacios confinados (06/07/2015)
1 ud × 1705.87 (1808.22 con costes indirectos) = 1808.22
Soplante de aire de 1.600 m3/h ventilación para ejecución de trabajos confinados incluso p.p. de pequeño material, instalación eléctrica necesaria, sujeción y desmontaje según normativa vigente. Unidad completa para la ejecución de la obra incluido generador y consumible.

| Código | Ud | Descripción | Rendimiento | Precio | Importe |
|---|---|---|---|---|---|
| MAO-004B | h | Oficial 1ª instalaciones | 2 | 17.53 | 35.06 |
| MAQ-013NF3 | kW-h | Generador y consumo energético | 1200 | 0.09 | 108.00 |
| MAQ-012 | día | Día alquiler de generador de c.a. | 60 | 9.31 | 558.60 |
| MT9606010N | ud | Extractor-impulsor 1.600 m3/h (material; 17/03/2017) | 1 | 922.98 | 922.98 |
| % MATAUX | % | Material auxiliar | 5 % | 1624.64 | 81.23 |
|  |  | Total |  |  | 1705.87 |

| Medición | Uds. | Parcial |
|---|---|---|
| ventilación en espacios confinados conexiones | 1 | 1.00 |
| Total |  | 1 |

**P0TP0091** m Conducto flexible sección inf. 0.15 m2 (18/11/2011)
25 m × 24.69 (26.17 con costes indirectos) = 654.25
Conducto de ventilación flexible de sección inferior a 0,15 m2 colocado y desmontado en obras, incluso desmontaje y p.p. de piezas especiales y de sujeción, .

| Código | Ud | Descripción | Rendimiento | Precio | Importe |
|---|---|---|---|---|---|
| MAO-004B | h | Oficial 1ª instalaciones | 0.1 | 17.53 | 1.75 |
| MAT-9605010N | m | Conducto flexible <0.15m2 (material; 10/10/2018) | 1 | 19.71 | 19.71 |
| %P.P. PMAT | % | Pequeño material | 15 % | 21.46 | 3.22 |
|  |  | Total |  |  | 24.69 |

| Medición | Uds. | Largo | Parcial |
|---|---|---|---|
| Varios | 1 | 25 | 25.00 |
| Total |  |  | 25 |

**U11025124N** ud Alumbrado interior recintos confinados (06/07/2015)
1 ud × 1371.34 (1453.62 con costes indirectos) = 1453.62
Alumbrado interior para ejecución segura de la obra en recintos confinados y operaciones de desmontajes, instalación de equipos y operaciones de limpieza. Unidad completa incluyendo generador y consumo energético, cuadros de protección, toma tierra, luminarias, tendido y canalizaciones necesarias, montaje y desmontaje. Unidad completa

| Código | Ud | Descripción | Rendimiento | Precio | Importe |
|---|---|---|---|---|---|
| MAO-004B | h | Oficial 1ª instalaciones | 3 | 17.53 | 52.59 |
| MAQ-013NF3 | kW-h | Generador y consumo energético | 950 | 0.09 | 85.50 |
| MAQ-012 | día | Día alquiler de generador de c.a. | 60 | 9.31 | 558.60 |
| MT11025122N | ud | Torres proyector-Luminarias, cableado, cuadros y TT (material; 10/10/2018) | 1 | 609.35 | 609.35 |
| % MATAUX | % | Material auxiliar | 5 % | 1306.04 | 65.30 |
|  |  | Total |  |  | 1371.34 |

| Medición | Uds. | Parcial |
|---|---|---|
| VArios | 1 | 1.00 |
| Opeeraciones de conexionado |  |  |
| Total |  | 1 |

**P1MT10B1** día Bypass y bombeo gran caudal 90 m3/h
0 día × 73.85 (78.28 con costes indirectos) = 0.00

**P1MT10B2** día Bypass y bombeo gran caudal 180 m3/h
0 día × 105.2 (111.51 con costes indirectos) = 0.00

**P1MT10B3** día Bypass y bombeo gran caudal 320 m3/h
0 día × 175.81 (186.36 con costes indirectos) = 0.00

**P1MT10B4** día Bypass y bombeo gran caudal 720 m3/h
0 día × 301.8 (319.91 con costes indirectos) = 0.00

**P1MT10B5** día Bypass y bombeo gran caudal 1080m3/h
0 día × 397.83 (421.7 con costes indirectos) = 0.00

**P1MT10B6** día Bypass y bombeo aguas residuales y pluviales 1800 m3/h
0 día × 597.29 (633.13 con costes indirectos) = 0.00

**P4RSS5A** ud Cegado arqueta o tuberías mediante tape y hormigonado
3 ud × 112.27 (119.01 con costes indirectos) = 357.03

| Medición | Uds. | Parcial |
|---|---|---|
| Conexionados | 3 | 3.00 |
| Total |  | 3 |

**P4RSS5B** ud Cegado de tuberías con brida ciega cualq. diam.
0 ud × 220.14 (233.35 con costes indirectos) = 0.00

**P5ARQCONEX** ud Conexión sanemiento y/o pluviales a arqueta/ estruct. exist.+byp
3 ud × 435.57 (461.7 con costes indirectos) = 1385.10

##### A1.2.1.7. CALDERERÍA Y VALVULERÍA(LB) (10/10/2000)
Importe: 1002949.11

###### A1.2.1.7.1 BOMBAS Y VALVULERÍA (01/09/2005)
Importe: 524934.8

**P41ETT-000** kg Galvanización
0 kg × 0.33 (0.35 con costes indirectos) = 0.00

**P41ETT-001** kg Acero laminado S-275Jr + pintura epoxy+pintura ignófuga
0 kg × 1.87 (1.98 con costes indirectos) = 0.00

**P41ETT-001B** kg Acero inoxidable AISI-316L
2194 kg × 5.64 (5.98 con costes indirectos) = 13120.12

| Medición | Uds. | Largo | Alto | Parcial |
|---|---|---|---|---|
| Soportes tuberías | 6 | 1 | 33.2 | 199.20 |
|  | 6 | 0.5 | 33.2 | 99.60 |
| Placas y tornillería | 12 | 1 | 20 | 240.00 |
| Anclaje vertical | 2 | 0.5 | 33.2 | 33.20 |
| Calderería conexión tuberías, bridas y codos |  |  |  |  |
| DN 300 | 4 | 5 | 30 | 600.00 |
| DN 150 | 3 | 5 | 20 | 300.00 |
| DN 500 tapa ciega | 1 |  | 60 | 60.00 |
| DN 500 codo/ bridas | 1 |  | 80 | 80.00 |
| Campana 250 mm e=3 | 3 |  | 60 | 180.00 |
| Campana 450mm e=3.2 | 3 |  | 134 | 402.00 |
| Total |  |  |  | 2194 |

**TBTI0150.2.0** M Tubería de Acero Inoxidable AISI 316L DN 150 e=2.0mm (18/11/2011)
50 M × 98.65 (104.57 con costes indirectos) = 5228.50
Tubería de acero inoxidable de diámetro DN 150 mm.
Construcción: Mediante soldadura.
Espesor: 2,0 mm.
Material: Acero inoxidable AISI - 316/316 L.
Material accesorios: Acero inoxidable AISI - 316/316 L.
Norma: Milimétricos/ISO 1127
Acabado: Decapado.
Incluso p.p. de uniones, piezas especiales y anclajes.

| Código | Ud | Descripción | Rendimiento | Precio | Importe |
|---|---|---|---|---|---|
| $TBTI0150 | m | Tubería de Acero Inoxidable AISI 316L DN 150 e=2mm (material; 11/11/2020) | 1 | 91.22 | 91.22 |
| %P.P.PIEZ5 | % | P.P. tuberías de conexión y piezas especiales (01/06/2016) | 5 % | 91.22 | 4.56 |
| %MONT-3 VAR | % | Montaje y pruebas-3% | 3 % | 95.78 | 2.87 |
|  |  | Total |  |  | 98.65 |

| Medición | Uds. | Largo | Parcial |
|---|---|---|---|
| Tuberías | 3 | 6 | 18.00 |
|  | 3 | 1.5 | 4.50 |
| Tubería vaciado tanque | 1 | 15.5 | 15.50 |
|  | 1 | 6 | 6.00 |
|  | 1 | 6 | 6.00 |
| Total |  |  | 50 |

**TBTI0200.2.0** M Tubería de Acero Inoxidable AISI 316L DN 200 e=2.0mm (18/11/2011)
0 M × 130.69 (138.53 con costes indirectos) = 0.00
Tubería de acero inoxidable de diámetro DN 200 mm.
Construcción: Mediante soldadura.
Espesor: 2,0 mm.
Material: Acero inoxidable AISI - 316/316 L.
Material accesorios: Acero inoxidable AISI - 316/316 L.
Norma: Milimétricos/ISO 1127
Acabado: Decapado.
Incluso p.p. de uniones, piezas especiales y anclajes.

| Código | Ud | Descripción | Rendimiento | Precio | Importe |
|---|---|---|---|---|---|
| $TBTI0200 | m | Tubería de Acero Inoxidable AISI 316L DN 200 e=2mm (material; 11/11/2020) | 1 | 120.84 | 120.84 |
| %P.P.PIEZ5 | % | P.P. tuberías de conexión y piezas especiales | 5 % | 120.84 | 6.04 |
| %MONT-3 VAR | % | Montaje y pruebas-3% | 3 % | 126.88 | 3.81 |
|  |  | Total |  |  | 130.69 |

**TBTI0250.3.0** M Tubería de Acero Inoxidable AISI 316L DN 250 e=3.0mm (18/11/2011)
0 M × 245.99 (260.75 con costes indirectos) = 0.00
Tubería de acero inoxidable de diámetro DN 250 mm.
Construcción: Mediante soldadura.
Espesor: 3,0 mm.
Material: Acero inoxidable AISI - 316/316 L.
Material accesorios: Acero inoxidable AISI - 316/316 L.
Norma: Milimétricos/ISO 1127
Acabado: Decapado.
Incluso p.p. de uniones, piezas especiales y anclajes.

| Código | Ud | Descripción | Rendimiento | Precio | Importe |
|---|---|---|---|---|---|
| $TBTI0250 | m | Tubería de Acero Inoxidable AISI 316L DN 250 e=3mm (material; 11/11/2020) | 1 | 227.45 | 227.450 |
| %P.P.PIEZ5 | % | P.P. tuberías de conexión y piezas especiales | 5 % | 227.450 | 11.373 |
| %MONT-3 VAR | % | Montaje y pruebas-3% | 3 % | 238.823 | 7.165 |
|  |  | Total |  |  | 245.99 |

**TBTI0300.3.0** M Tubería de Acero Inoxidable AISI 316L DN 300 e=3.0mm (18/11/2011)
29.5 M × 294.05 (311.69 con costes indirectos) = 9194.86
Tubería de acero inoxidable de diámetro DN 300 mm.
Construcción: Mediante soldadura.
Espesor: 3,0 mm.
Material: Acero inoxidable AISI - 316/316 L.
Material accesorios: Acero inoxidable AISI - 316/316 L.
Norma: Milimétricos
Acabado: Decapado.
Incluso p.p. de uniones, piezas especiales y anclajes.

| Código | Ud | Descripción | Rendimiento | Precio | Importe |
|---|---|---|---|---|---|
| $TBTI0300 | m | Tubería de Acero Inoxidable AISI 316L DN 300 e=3mm (material; 11/11/2020) | 1 | 271.88 | 271.880 |
| %P.P.PIEZ5 | % | P.P. tuberías de conexión y piezas especiales | 5 % | 271.880 | 13.594 |
| %MONT-3 VAR | % | Montaje y pruebas-3% | 3 % | 285.474 | 8.564 |
|  |  | Total |  |  | 294.05 |

| Medición | Uds. | Largo | Parcial |
|---|---|---|---|
| Tuberías | 3 | 6 | 18.00 |
|  | 1 | 6 | 6.00 |
|  | 3 | 1.5 | 4.50 |
|  | 1 | 1 | 1.00 |
| Total |  |  | 29.5 |

**TBTI0350.3.0** M Tubería de Acero Inoxidable AISI 316L DN 350 e=3.0mm (18/11/2011)
0 M × 342.08 (362.6 con costes indirectos) = 0.00
Tubería de acero inoxidable de diámetro DN 350 mm.
Construcción: Mediante soldadura.
Espesor: 3,0 mm.
Material: Acero inoxidable AISI - 316/316 L.
Material accesorios: Acero inoxidable AISI - 316/316 L.
Norma: Milimétricos/ISO 1127
Acabado: Decapado.
Incluso p.p. de uniones, piezas especiales y anclajes.

| Código | Ud | Descripción | Rendimiento | Precio | Importe |
|---|---|---|---|---|---|
| $TBTI0350 | m | Tubería de Acero Inoxidable AISI 316L DN 350 e=3mm (material; 11/11/2020) | 1 | 316.3 | 316.30 |
| %P.P.PIEZ5 | % | P.P. tuberías de conexión y piezas especiales | 5 % | 316.30 | 15.82 |
| %MONT-3 VAR | % | Montaje y pruebas-3% | 3 % | 332.12 | 9.96 |
|  |  | Total |  |  | 342.08 |

**TBTI0400.3.6** M Tubería de Acero Inoxidable AISI 316L DN 400 e=3.6mm (18/11/2011)
0 M × 469.54 (497.71 con costes indirectos) = 0.00
Tubería de acero inoxidable de diámetro DN 400 mm.
Construcción: Mediante soldadura.
Espesor: 3,6 mm.
Material: Acero inoxidable AISI - 316/316 L.
Material accesorios: Acero inoxidable AISI - 316/316 L.
Norma: Milimétricos/ISO 1127
Acabado: Decapado.
Incluso p.p. de uniones, piezas especiales y anclajes.

| Código | Ud | Descripción | Rendimiento | Precio | Importe |
|---|---|---|---|---|---|
| $TBTI0400 | m | Tubería de Acero Inoxidable AISI 316L DN 400 e=3.6 (material; 11/11/2020) | 1 | 434.15 | 434.15 |
| %P.P.PIEZ5 | % | P.P. tuberías de conexión y piezas especiales | 5 % | 434.15 | 21.71 |
| %MONT-3 VAR | % | Montaje y pruebas-3% | 3 % | 455.86 | 13.68 |
|  |  | Total |  |  | 469.54 |

**TBTI0450.4.0** M Tubería de Acero Inoxidable AISI 316L DN 450 e=4.0 mm (18/11/2011)
0 M × 586.79 (622 con costes indirectos) = 0.00
Tubería de acero inoxidable de diámetro DN 450 mm.
Construcción: Mediante soldadura.
Espesor: 4,0 mm.
Material: Acero inoxidable AISI - 316/316 L.
Material accesorios: Acero inoxidable AISI - 316/316 L.
Norma: Milimétricos/ISO 1127
Acabado: Decapado.
Incluso p.p. de uniones, piezas especiales y anclajes.

| Código | Ud | Descripción | Rendimiento | Precio | Importe |
|---|---|---|---|---|---|
| $TBTI0450 | m | Tubería de Acero Inoxidable AISI 316L DN 450 e=4,0mm (material; 11/11/2020) | 1 | 542.57 | 542.57 |
| %P.P.PIEZ5 | % | P.P. tuberías de conexión y piezas especiales | 5 % | 542.57 | 27.13 |
| %MONT-3 VAR | % | Montaje y pruebas-3% | 3 % | 569.70 | 17.09 |
|  |  | Total |  |  | 586.79 |

**TBTI0500.4.5** M Tubería de Acero Inoxidable AISI 316L DN 500 e=4.5 mm (18/11/2011)
14 M × 733.66 (777.68 con costes indirectos) = 10887.52
Tubería de acero inoxidable de diámetro DN 500 mm.
Construcción: Mediante soldadura TIG.
Normas de fabricación: DIN 17455, DIN 17457
Espesor: 4,5 mm.
Material: Acero inoxidable AISI - 316 L.
Material accesorios: Acero inoxidable AISI - 316 L.
Dimensiones según Norma: Milimétricos/ISO 1127
Tolerancias según Norma: Milimétricos/ISO 1127
Acabado: Decapado.
Incluso p.p de uniones, piezas especiales y anclajes.

| Código | Ud | Descripción | Rendimiento | Precio | Importe |
|---|---|---|---|---|---|
| $TBTI0500 | m | Tubería de Acero Inoxidable AISI 316L DN 500 e=4.5mm (material; 11/11/2020) | 1 | 678.37 | 678.37 |
| %P.P.PIEZ5 | % | P.P. tuberías de conexión y piezas especiales | 5 % | 678.37 | 33.92 |
| %MONT-3 VAR | % | Montaje y pruebas-3% | 3 % | 712.29 | 21.37 |
|  |  | Total |  |  | 733.66 |

| Medición | Uds. | Largo | Parcial |
|---|---|---|---|
| Tubería común | 1 | 10 | 10.00 |
|  | 1 | 4 | 4.00 |
| Total |  |  | 14 |

**TBTI0600.5.6** M Tubería de Acero Inoxidable AISI 316L DN 600 e=5.6mm (18/11/2011)
0 M × 1096.31 (1162.09 con costes indirectos) = 0.00
Tubería de acero inoxidable de diámetro DN 600 mm.
Construcción: Mediante soldadura TIG.
Normas de fabricación: DIN 17455, DIN 17457
Espesor: 5,6 mm.
Material: Acero inoxidable AISI - 316 L.
Material accesorios: Acero inoxidable AISI - 316 L.
Dimensiones según Norma: Milimétricos/ISO 1127
Tolerancias según Norma: Milimétricos/ISO 1127
Acabado: Decapado.
Incluso p.p de uniones, piezas especiales y anclajes.

| Código | Ud | Descripción | Rendimiento | Precio | Importe |
|---|---|---|---|---|---|
| $TBTI0600 | m | Tubería de Acero Inoxidable AISI 316L DN 600 e=5.6 mm (material; 11/11/2020) | 1 | 1013.69 | 1013.690 |
| %P.P.PIEZ5 | % | P.P. tuberías de conexión y piezas especiales | 5 % | 1013.690 | 50.685 |
| %MONT-3 VAR | % | Montaje y pruebas-3% | 3 % | 1064.375 | 31.931 |
|  |  | Total |  |  | 1096.31 |

**P6BOM1C** Ud Bomba 105 Kw (Los Barrios tipo-1) (18/11/2011)
3 Ud × 66486.6 (70475.8 con costes indirectos) = 211427.40
Grupo moto-bomba para trabajo en cámara seca de 105 Kw capaz de elevar un caudal unitario de 645.72 m3/h a 37.05 m.c.a con un rendimiento hidráulico mínimo de 75% nominal, preparado para variador de frecuencia, incluso sonda de humedad, sonda de flotación, sonda temperatura rodamientos en cámara seca y sonda de temperatura PT100. Marca FLYGT o similar.
Diámetro impulsor = 385mm o similar, autolimpiable y antiatascamiento
Diámetro de paso> 150mm
Refrigeración a través de glicol en camisa cerrada que la faculta para poder trabajar con bajo nivel de agua o también con instalación en seco (NT/NZ).
Tipo de instalación: T=vertical en seco
Con motor M35-45-4AA de 105 kW/400V 3-fas.50Hz, eficiencia IE3
Con camisa de refrigeración integral que la faculta para poder trabajar con bajos niveles de agua o también con instalación en seco (ver CT/CZ)
Autochequeables para control exterior en:
-Temp. máx. de estator: Por 3 sondas térmicas.
-Temp. actual 1 fase: Por PT 100.
-Temp. rodamiento principal: Por PT 100
-Estanqueidad del alojamiento de estator: por FLS
-Estanqueidad del alojamiento de conexión: FLS
Protección del motor: IP 68
Tipo de operación: S1 (24h /día)
Aislamiento clase H (180ªC)
Material de la carcasa: GG 25
Material del impulsor: GG 25
Material del eje: Martensitic ss Steel
Material de los anillos tóricos: NBR
Estanqueidad mediante: 2 Juntas mecánicas
Interior/Superior: WCCr - WCCr
Exterior/Inferior: WCCr - WCCr
autolubricadas por cárter de aceite que las faculta para poder trabajar en seco.
La bomba esta pintada según estándar exigido por la Dirección de obra.
Se incluyen 30m.de cable apantalaldo S3x120+3x70/3+ 4x1,5 mm2 y 30 m cable de control SUBCAB S12x1,5mm2. Los cables llevan soporte de malla. Los cables se extenderán hasta conexión de CCM.
Incluye pruebas de funcionamiento, manuales y certificados.
Unidad totalmente operativa

| Código | Ud | Descripción | Rendimiento | Precio | Importe |
|---|---|---|---|---|---|
| MAT6BOM1C | Ud | Bomba 105 Kw (tipo-1 los Barrios) (material; 11/11/2020) | 1 | 62670 | 62670.00 |
| %MONT-3BOM | % | Prueba en banco de pruebas bombeo (18/11/2011) | 3 % | 62670.00 | 1880.10 |
| %MONT-3 VAR | % | Montaje y pruebas-3% | 3 % | 64550.10 | 1936.50 |
|  |  | Total |  |  | 66486.6 |

| Medición | Uds. | Parcial |
|---|---|---|
| Bombas tipo-1 | 3 | 3.00 |
| Total |  | 3 |

**P6BOM2C** Ud Bomba 18.5 Kw (Los Barrios tipo-2) (18/11/2011)
3 Ud × 46487.63 (49276.89 con costes indirectos) = 147830.67
Grupo moto-bomba para trabajo en cámara seca de 18,5 Kw capaz de elevar un caudal unitario de 147.34m3/h a 26,0m.c.a con un rendimiento hidráulico mínimo de 75% nominal, preparado para variador de frecuencia, incluso sonda de humedad, sonda de flotación, sonda temperatura rodamientos en cámara seca y sonda de temperatura PT100. Marca FLYGT o similar.
Diámetro impulsor = 100 mm o similar, autolimpiable y antiatascamiento
Diámetro de paso> 100mm
Refrigeración a través de glicol en camisa cerrada que la faculta para poder trabajar con bajo nivel de agua o también con instalación en seco (NT/NZ).
Tipo de instalación: T=vertical en seco
Protección térmica mediante 3x sondas térmicas.
Protección de motor: IP 68
Aislamiento clase H (180ªC)
Tipo de operación: S1 (24h /día)
Material de la carcasa: Hº Fº GG 25
Material del impulsor: GG 25 bordes endurecidos
Camisa de refrigeración: Acero carbono 1.0718+C
Material del eje: 1.4057 (AISI431)
Material de los anillos tóricos: NBR
Estanqueidad mediante 2 Juntas mecánicas (unidad
insertable) auto lubricadas por cárter de glicol
que las faculta para poder trabajar en seco.
Con cámara de inspección y detector FLS entre
las juntas mecánicas y el rodamiento principal.
Con ranura helicoidal (SPIN OUT) alrededor de las
juntas mecánicas para limpieza de pequeñas
partículas abrasivas por ejemplo arenas.
La bomba esta pintada según estándar exigido por la Dirección de obra.
Se incluyen 30m.de cable apantalaldo S3x6+3x6/3+ 4x0,5 mm2 y 30 m cable de control SUBCAB S12x0,5mm2. Los cables llevan soporte de malla. Los cables se extenderán hasta conexión de CCM.
Incluye pruebas de funcionamiento, manuales y certificados.
Unidad totalmente operativa

| Código | Ud | Descripción | Rendimiento | Precio | Importe |
|---|---|---|---|---|---|
| MAT6BOM2C | Ud | Bomba tipo-2 18.5 Kw (Los Barrios) (material; 09/04/2020) | 1 | 43819.05 | 43819.05 |
| %MONT-3BOM | % | Prueba en banco de pruebas bombeo | 3 % | 43819.05 | 1314.57 |
| %MONT-3 VAR | % | Montaje y pruebas-3% | 3 % | 45133.62 | 1354.01 |
|  |  | Total |  |  | 46487.63 |

| Medición | Uds. | Parcial |
|---|---|---|
| Bombas tipo-2 | 3 | 3.00 |
| Total |  | 3 |

**P6BOM1D** Ud Bomba 105 Kw (Pte Romano tipo-1) (18/11/2011)
0 Ud × 66486.6 (70475.8 con costes indirectos) = 0.00
Grupo moto-bomba para trabajo en cámara seca de 105 Kw capaz de elevar un caudal unitario de 743.91 m3/h a 30.17 m.c.a con un rendimiento hidráulico mínimo de 75% nominal, preparado para variador de frecuencia, incluso sonda de humedad, sonda de flotación, sonda temperatura rodamientos en cámara seca y sonda de temperatura PT100. Marca FLYGT o similar.
Diámetro impulsor = 385mm o similar, autolimpiable y antiatascamiento
Diámetro de paso> 150mm
Refrigeración a través de glicol en camisa cerrada que la faculta para poder trabajar con bajo nivel de agua o también con instalación en seco (NT/NZ).
Tipo de instalación: T=vertical en seco
Con motor M35-45-4AA de 105 kW/400V 3-fas.50Hz, eficiencia IE3
Con camisa de refrigeración integral que la faculta para poder trabajar con bajos niveles de agua o también con instalación en seco (ver CT/CZ)
Autochequeables para control exterior en:
-Temp. máx. de estator: Por 3 sondas térmicas.
-Temp. actual 1 fase: Por PT 100.
-Temp. rodamiento principal: Por PT 100
-Estanqueidad del alojamiento de estator: por FLS
-Estanqueidad del alojamiento de conexión: FLS
Protección del motor: IP 68
Tipo de operación: S1 (24h /día)
Aislamiento clase H (180ªC)
Material de la carcasa: GG 25
Material del impulsor: GG 25
Material del eje: Martensitic ss Steel
Material de los anillos tóricos: NBR
Estanqueidad mediante: 2 Juntas mecánicas
Interior/Superior: WCCr - WCCr
Exterior/Inferior: WCCr - WCCr
autolubricadas por cárter de aceite que las faculta para poder trabajar en seco.
La bomba esta pintada según estándar exigido por la Dirección de obra.
Se incluyen 30m.de cable apantalaldo S3x120+3x70/3+ 4x1,5 mm2 y 30 m cable de control SUBCAB S12x1,5mm2. Los cables llevan soporte de malla. Los cables se extenderán hasta conexión de CCM.
Incluye pruebas de funcionamiento, manuales y certificados.
Unidad totalmente operativa

| Código | Ud | Descripción | Rendimiento | Precio | Importe |
|---|---|---|---|---|---|
| MAT6BOM1D | Ud | Bomba 105 Kw (tipo-1 Pte Romano) (material; 11/11/2020) | 1 | 62670 | 62670.00 |
| %MONT-3BOM | % | Prueba en banco de pruebas bombeo | 3 % | 62670.00 | 1880.10 |
| %MONT-3 VAR | % | Montaje y pruebas-3% | 3 % | 64550.10 | 1936.50 |
|  |  | Total |  |  | 66486.6 |

**P6BOM2D** Ud Bomba 22 Kw (Pte Romano tipo-2) (18/11/2011)
0 Ud × 17587.34 (18642.58 con costes indirectos) = 0.00
Grupo moto-bomba para trabajo en cámara seca de 22Kw capaz de elevar un caudal unitario de 163.39 m3/h a 25.4 m.c.a con un rendimiento hidráulico mínimo de 75% nominal, preparado para variador de frecuencia, incluso sonda de humedad, sonda de flotación, sonda temperatura rodamientos en cámara seca y sonda de temperatura PT100. Marca FLYGT o similar.
Diámetro impulsor = 320 mm o similar, autolimpiable y antiatascamiento
Diámetro devoluta=100mm
Con motor M25-19-4AA de 22kW/400V 3-fás.50Hz Velocidad: 1460 rpm / Corriente nominal: 41 A
Refrigeración a través de glicol en camisa cerrada que la faculta para poder trabajar con bajo nivel de agua o también con instalación en seco (NT/NZ).
Tipo de instalación: T=vertical en seco
Protección térmica mediante 3x sondas térmicas.
Protección de motor: IP 68
Aislamiento clase H (180ªC)
Tipo de operación: S1 (24h /día)
Material de la carcasa: Hº Fº GG 25
Material del impulsor: GG 25 bordes endurecidos
Camisa de refrigeración: Acero carbono 1.0718+C
Material del eje: 1.4057 (AISI431)
Material de los anillos tóricos: NBR
Estanqueidad mediante 2 Juntas mecánicas (unidad insertable) auto lubricadas por cárter de glicol que las faculta para poder trabajar en seco.
Con cámara de inspección y detector FLS entre las juntas mecánicas y el rodamiento principal.
Con ranura helicoidal (SPIN OUT) alrededor de las juntas mecánicas para limpieza de pequeñas partículas abrasivas por ejemplo arenas.
La bomba esta pintada según estándar exigido por la Dirección de obra.
Se incluyen 30m.de cable apantalaldo S3x6+3x6/3+ 4x0,5 mm2 y 30 m cable de control SUBCAB S12x0,5mm2. Los cables llevan soporte de malla. Los cables se extenderán hasta conexión de CCM.
Incluye pruebas de funcionamiento, manuales y certificados.
Unidad totalmente operativa

| Código | Ud | Descripción | Rendimiento | Precio | Importe |
|---|---|---|---|---|---|
| MAT6BOM2D | Ud | Bomba tipo-2 22 Kw (Pte Romano) (material; 09/04/2020) | 1 | 16577.76 | 16577.76 |
| %MONT-3BOM | % | Prueba en banco de pruebas bombeo | 3 % | 16577.76 | 497.33 |
| %MONT-3 VAR | % | Montaje y pruebas-3% | 3 % | 17075.09 | 512.25 |
|  |  | Total |  |  | 17587.34 |

**P6BOM1E** Ud Bomba 215 Kw (Guadacorte tipo-1) (18/11/2011)
0 Ud × 93889.65 (99523.03 con costes indirectos) = 0.00
Grupo moto-bomba para trabajo en cámara seca de 215 Kw capaz de elevar un caudal unitario de 1040 m3/h a 44.3 m.c.a con un rendimiento hidráulico mínimo de 75% nominal, preparado para variador de frecuencia, incluso sonda de humedad, sonda de flotación, sonda temperatura rodamientos en cámara seca y sonda de temperatura PT100. Marca FLYGT o similar.
Diámetro impulsor = 490mm o similar, autolimpiable y antiatascamiento
Diámetro de paso> 150mm. preparada para válvula de limpieza.
Refrigeración a través de glicol en camisa cerrada que la faculta para poder trabajar con bajo nivel de agua o también con instalación en seco (NT/NZ).
Tipo de instalación: T=vertical en seco
Con motor M35-45-4AA de 105 kW/400V 3-fas.50Hz, eficiencia IE3
Con camisa de refrigeración integral que la faculta para poder trabajar con bajos niveles de agua o también con instalación en seco (ver CT/CZ)
Autochequeables para control exterior en:
-Temp. máx. de estator: Por 3 sondas térmicas.
-Temp. actual 1 fase: Por PT 100.
-Temp. rodamiento principal: Por PT 100
-Estanqueidad del alojamiento de estator: por FLS
-Estanqueidad del alojamiento de conexión: FLS
Protección del motor: IP 68
Tipo de operación: S1 (24h /día)
Aislamiento clase H (180ªC)
Material de la carcasa: GG 25
Material del impulsor: GG 25
Material del eje: Martensitic ss Steel
Material de los anillos tóricos: NBR
Estanqueidad mediante: 2 Juntas mecánicas
Interior/Superior: WCCr - WCCr
Exterior/Inferior: WCCr - WCCr
autolubricadas por cárter de aceite que las faculta para poder trabajar en seco.
La bomba esta pintada según estándar exigido por la Dirección de obra.
Se incluyen 30m.de cable apantalaldo 2x (S3x120+3x70/3+ 4x1,5 mm2) y 30 m cable de control SUBCAB S12x1,5mm2. Los cables llevan soporte de malla. Los cables se extenderán hasta conexión de CCM.
Incluye pruebas de funcionamiento, manuales y certificados.
Unidad totalmente operativa

| Código | Ud | Descripción | Rendimiento | Precio | Importe |
|---|---|---|---|---|---|
| MAT6BOM1E | Ud | Bomba 215 Kw (tipo-1 Guadacorte) (material; 11/11/2020) | 1 | 88500 | 88500.00 |
| %MONT-3BOM | % | Prueba en banco de pruebas bombeo | 3 % | 88500.00 | 2655.00 |
| %MONT-3 VAR | % | Montaje y pruebas-3% | 3 % | 91155.00 | 2734.65 |
|  |  | Total |  |  | 93889.65 |

**P6BOM2E** Ud Bomba 37 Kw (Guadacorte tipo-2) (18/11/2011)
0 Ud × 27094.02 (28719.66 con costes indirectos) = 0.00
Grupo moto-bomba para trabajo en cámara seca de 37Kw capaz de elevar un caudal unitario de 245.59m3/h a 30.76m.c.a con un rendimiento hidráulico mínimo de 75% nominal, preparado para variador de frecuencia, incluso sonda de humedad, sonda de flotación, sonda temperatura rodamientos en cámara seca y sonda de temperatura PT100. Marca FLYGT o similar.
Diámetro impulsor = 320 mm o similar autolimpiable y antiatascamiento
Diámetro devoluta=100mm
Con motor M25-19-4AA de 37kW/400V 3-fás.50Hz Velocidad: 1460 rpm / Corriente nominal:61 A
Refrigeración a través de glicol en camisa cerrada que la faculta para poder trabajar con bajo nivel de agua o también con instalación en seco (NT/NZ).
Tipo de instalación: T=vertical en seco
Protección térmica mediante 3x sondas térmicas.
Protección de motor: IP 68
Aislamiento clase H (180ªC)
Tipo de operación: S1 (24h /día)
Material de la carcasa: Hº Fº GG 25
Material del impulsor: GG 25 bordes endurecidos
Camisa de refrigeración: Acero carbono 1.0718+C
Material del eje: 1.4057 (AISI431)
Material de los anillos tóricos: NBR
Estanqueidad mediante 2 Juntas mecánicas (unidad insertable) auto lubricadas por cárter de glicol que las faculta para poder trabajar en seco.
Con cámara de inspección y detector FLS entre las juntas mecánicas y el rodamiento principal.
Con ranura helicoidal (SPIN OUT) alrededor de las juntas mecánicas para limpieza de pequeñas partículas abrasivas por ejemplo arenas.
La bomba esta pintada según estándar exigido por la Dirección de obra. rec. >120 micras
Se incluyen 30m.de cable apantalaldo S3x6+3x6/3+ 4x0,5 mm2 y 30 m cable de control SUBCAB S12x0,5mm2. Los cables llevan soporte de malla. Los cables se extenderán hasta conexión de CCM.
Incluye pruebas de funcionamiento, manuales y certificados.
Unidad totalmente operativa

| Código | Ud | Descripción | Rendimiento | Precio | Importe |
|---|---|---|---|---|---|
| MAT6BOM2E | Ud | Bomba tipo-2 37Kw (Guadacorte) (material; 09/04/2020) | 1 | 25538.71 | 25538.71 |
| %MONT-3BOM | % | Prueba en banco de pruebas bombeo | 3 % | 25538.71 | 766.16 |
| %MONT-3 VAR | % | Montaje y pruebas-3% | 3 % | 26304.87 | 789.15 |
|  |  | Total |  |  | 27094.02 |

**P6BOM1F** Ud Bomba 125Kw (S. Roque tipo-1) (18/11/2011)
0 Ud × 78134.41 (82822.47 con costes indirectos) = 0.00
Grupo moto-bomba para trabajo en cámara seca de 125 Kw capaz de elevar un caudal unitario de 715.88 m3/h a 32.90 m.c.a con un rendimiento hidráulico mínimo de 75% nominal, preparado para variador de frecuencia, incluso sonda de humedad, sonda de flotación, sonda temperatura rodamientos en cámara seca y sonda de temperatura PT100. Marca FLYGT o similar.
Diámetro impulsor = 395mm o similar, autolimpiable y antiatascamiento
Diámetro de paso> 150mm
Refrigeración a través de glicol en camisa cerrada que la faculta para poder trabajar con bajo nivel de agua o también con instalación en seco (NT/NZ).
Tipo de instalación: T=vertical en seco
Con motor M35-45-4AA de 125 kW/400V 3-fas.50Hz, eficiencia IE3
Con camisa de refrigeración integral que la faculta para poder trabajar con bajos niveles de agua o también con instalación en seco (ver CT/CZ)
Autochequeables para control exterior en:
-Temp. máx. de estator: Por 3 sondas térmicas.
-Temp. actual 1 fase: Por PT 100.
-Temp. rodamiento principal: Por PT 100
-Estanqueidad del alojamiento de estator: por FLS
-Estanqueidad del alojamiento de conexión: FLS
Protección del motor: IP 68
Tipo de operación: S1 (24h /día)
Aislamiento clase H (180ªC)
Material de la carcasa: GG 25
Material del impulsor: GG 25
Material del eje: Martensitic ss Steel
Material de los anillos tóricos: NBR
Estanqueidad mediante: 2 Juntas mecánicas
Interior/Superior: WCCr - WCCr
Exterior/Inferior: WCCr - WCCr
autolubricadas por cárter de aceite que las faculta para poder trabajar en seco.
La bomba esta pintada según estándar exigido por la Dirección de obra.
Se incluyen 30m.de cable apantalaldo S3x120+3x70/3+ 4x1,5 mm2 y 30 m cable de control SUBCAB S12x1,5mm2. Los cables llevan soporte de malla. Los cables se extenderán hasta conexión de CCM.
Incluye pruebas de funcionamiento, manuales y certificados.
Unidad totalmente operativa

| Código | Ud | Descripción | Rendimiento | Precio | Importe |
|---|---|---|---|---|---|
| MAT6BOM1F | Ud | Bomba 125 Kw (tipo-1 S. Roque) (material; 20/04/2020) | 1 | 73649.17 | 73649.17 |
| %MONT-3BOM | % | Prueba en banco de pruebas bombeo | 3 % | 73649.17 | 2209.48 |
| %MONT-3 VAR | % | Montaje y pruebas-3% | 3 % | 75858.65 | 2275.76 |
|  |  | Total |  |  | 78134.41 |

**P6BOM2F** Ud Bomba 22 Kw (S. Roque tipo-2) (18/11/2011)
0 Ud × 17587.34 (18642.58 con costes indirectos) = 0.00
Grupo moto-bomba para trabajo en cámara seca de 22Kw capaz de elevar un caudal unitario de 132.51 m3/h a 21.4 m.c.a con un rendimiento hidráulico mínimo de 75% nominal, preparado para variador de frecuencia, incluso sonda de humedad, sonda de flotación, sonda temperatura rodamientos en cámara seca y sonda de temperatura PT100. Marca FLYGT o similar.
Diámetro impulsor = 320 mm o similar, autolimpiable y antiatascamiento
Diámetro de voluta=100mm
Con motor M25-19-4AA de 22kW/400V 3-fás.50Hz Velocidad: 1460 rpm / Corriente nominal: 41 A
Refrigeración a través de glicol en camisa cerrada que la faculta para poder trabajar con bajo nivel de agua o también con instalación en seco (NT/NZ).
Tipo de instalación: T=vertical en seco
Protección térmica mediante 3x sondas térmicas.
Protección de motor: IP 68
Aislamiento clase H (180ªC)
Tipo de operación: S1 (24h /día)
Material de la carcasa: Hº Fº GG 25
Material del impulsor: GG 25 bordes endurecidos
Camisa de refrigeración: Acero carbono 1.0718+C
Material del eje: 1.4057 (AISI431)
Material de los anillos tóricos: NBR
Estanqueidad mediante 2 Juntas mecánicas (unidad insertable) auto lubricadas por cárter de glicol que las faculta para poder trabajar en seco.
Con cámara de inspección y detector FLS entre las juntas mecánicas y el rodamiento principal.
Con ranura helicoidal (SPIN OUT) alrededor de las juntas mecánicas para limpieza de pequeñas partículas abrasivas por ejemplo arenas.
La bomba esta pintada según estándar exigido por la Dirección de obra.
Se incluyen 30m.de cable apantalaldo S3x6+3x6/3+ 4x0,5 mm2 y 30 m cable de control SUBCAB S12x0,5mm2. Los cables llevan soporte de malla. Los cables se extenderán hasta conexión de CCM.
Incluye pruebas de funcionamiento, manuales y certificados.
Unidad totalmente operativa

| Código | Ud | Descripción | Rendimiento | Precio | Importe |
|---|---|---|---|---|---|
| MAT6BOM2F | Ud | Bomba tipo-2 22 Kw (Pte Romano) (material; 09/04/2020) | 1 | 16577.76 | 16577.76 |
| %MONT-3BOM | % | Prueba en banco de pruebas bombeo | 3 % | 16577.76 | 497.33 |
| %MONT-3 VAR | % | Montaje y pruebas-3% | 3 % | 17075.09 | 512.25 |
|  |  | Total |  |  | 17587.34 |

**P6BOM2G** Ud Bomba 7,5 Kw (S. Carteya tipo-1) (18/11/2011)
0 Ud × 10305.1 (10923.41 con costes indirectos) = 0.00
Grupo moto-bomba sumergible para trabajo en cámara húmeda de 7,5Kw capaz de elevar un caudal unitario de 16.75 m3/h a 36.8 m.c.a con un rendimiento hidráulico mínimo de 30% nominal, preparado para variador de frecuencia, incluso sonda de humedad, sonda de flotación, sonda temperatura rodamientos en cámara seca y sonda de temperatura PT100.
con Controlador Inteligente integrado para las siguientes funciones:
Arranque suave.
Rotación siempre correcta del impulsor.
Potencia de trabajo constante.
Detección de obstrucción.
Limpieza automática de la bomba.
Rearme de funcionamiento automático.
Alarma sobre-temperatura en controlador y humedad estator
Diámetro impulsor = 170 mm
Tipo de impulsor N-autolimpiante adaptativo
Salida de voluta DN 80 taladrada EN 1092-2
Con motor síncrono de magnetización permanente 7,5 kW, Eficiencia Super Premium IE4 10 polos 50 Hz 380-480 Vs
Refrigeración mediante conductividad hacia el exterior Del fluido sumergido.
Protección de motor: IP 68 3x sondas térmicas
Tipo de operación: S1 (24h /día) 40ºC
Aislamiento clase H (180ºC)
Con sensor FLS en alojamiento del estator
Material de la carcasa: Hº Fº GG 25
Material del impulsor: Acero al Cromo (Hard Iron
Borde ataque 60 HCR)
Material de los anillos tóricos: NBR 70º IRH
Eje: Acero Inoxidable AISI 431
Estanqueidad mediante: 2 Juntas mecánicas
Interior/Superior: WCCr - WCCr
Exterior/Inferior: WCCr - WCCr
Color: Gris (NCS 5804-B07G)
Se incluyen 10 m. de cable eléctrico
SUBCAB S3X2,5+3X2,5/3+S(4X0,5)mm2
Kit instalación, zócalo, soporte y resto de elementos.
Incluye pruebas de funcionamiento, manuales y certificados.
Unidad totalmente operativa

| Código | Ud | Descripción | Rendimiento | Precio | Importe |
|---|---|---|---|---|---|
| %MONT-3BOM | % | Prueba en banco de pruebas bombeo | 3 % | 0.00 | 0.00 |
| %MONT-3 VAR | % | Montaje y pruebas-3% | 3 % | 0.00 | 0.00 |
| MAT6BOM2G | Ud | Bomba tipo-2 7,5 Kw (Carteya) (material; 20/04/2020) | 1 | 10305.1 | 10305.10 |
|  |  | Total |  |  | 10305.1 |

**P6BOM6A** Ud Bomba vaciado de tanque 6 Kw (14/07/2013)
2 Ud × 9159.1 (9708.65 con costes indirectos) = 19417.30
Bomba centrífuga totalmente sumergible con motor 6 Kw de ficiencia IE3 capaz de elevar un caudal unitario de 167 m3/h a 7,5m.c.a
Hidráulica:
Tipo de impulsor: Contrablock Plus 2 álabes
Diámetro del impulsor: 322,6
Velocidad del impulsor: 1480 rpm
Diámetro del tubo de descarga: 100 mm
Paso de sólidos: 100 x 75 mm
Motor:
El motor de accionamiento es asíncrono trifásico, con rotor de jaula de ardilla inducido en cortocircuito y funcionamiento en seco. Clase de protección IP 68 y aislamiento clase H. La protección con sondas térmicas limita la temperatura a 140 ºC. Sistema de refrigeración mediante glicol + agua en camisa cerrada
El motor es apto para servicio continuo en la zona indicada por su curva característica.
Materiales:
Carcasa del motor: EN-GJL-250
Impulsor: EN-GJL-250
Eje del motor: 1.4021 (AISI 420)
Tornillería: 1.4401 (AISI 316)
Estanqueidad en el eje: Doble junta mecánica SiC/SiC (NBR) - SiC-SiC
Camisa de refrigeración:
Asa de izado: EN-GJS-400-18
Placa/anillo de desgaste: EN-GJL-250
Recubrimiento: resina epoxi 120 micras
Incluye bancada, acople y guarda, el montaje, cable protegido hasta CCM, pedestal, soporte y resto de elementos. Pruebas de funcionamiento, manuales y certificados.
Unidad totalmente operativa

| Código | Ud | Descripción | Rendimiento | Precio | Importe |
|---|---|---|---|---|---|
| MAO-001 | h | Cuadrilla "A" | 6 | 42 | 252.00 |
| MAQ-001C | h | Camión grúa 20 Tm. | 1 | 35.61 | 35.61 |
| MAT6BOM1TUB1 | Ud | Guia 3" L=10m (material; 14/07/2013) | 2 | 68.71 | 137.42 |
| MAT6BOM1CAD1 | Ud | Cadena<1000 kg L 10m (material; 14/07/2013) | 1 | 40.62 | 40.62 |
| MAT6BOM1ANC6 | Ud | Zócalo 150/Dn150 (material) | 1 | 580 | 580.00 |
| MAT6BOM1ANC2 | Ud | Soporte y pedestal DN>100 (material; 14/07/2013) | 1 | 46.68 | 46.68 |
| MAT6BOM6A | Ud | Bomba vaciado tanque (material) | 1 | 7800 | 7800.00 |
| %PRUEBAS-3 | % | Pruebas-3% válvulas | 3 % | 8892.33 | 266.77 |
|  |  | Total |  |  | 9159.1 |

**P6BOM8A** Ud Bomba sumergible achique 3 Kw (18/11/2011)
1 Ud × 693.51 (735.12 con costes indirectos) = 735.12
Bomba de achique potencia de motor 3 Kw
El motor de accionamiento es asíncrono trifásico, con rotor de jaula de ardilla inducido en cortocircuito y funcionamiento en seco. Clase de protección IP 68 y aislamiento clase H. La protección con sondas térmicas limita la temperatura a 140 ºC. Sistema de refrigeración mediante glicol + agua en camisa cerrada (opcional sin camisa de refrigeración).
El motor es apto para servicio continuo en la zona indicada por su curva característica. Ejecución compacta con eje de una sola pieza. Opcional versión antideflagrante.
Materiales:
Carcasa del motor: EN-GJL-250
Impulsor: EN-GJL-250
Eje del motor: 1.4021 (AISI 420)
Tornillería: 1.4401 (AISI 316)
Estanqueidad en el eje: Doble junta mecánica SiC/SiC (NBR) - SiC-SiC
Camisa de refrigeración:
Asa de izado: EN-GJS-400-18
Placa/anillo de desgaste: EN-GJL-250
Recubrimiento: resina epoxi 120 micras
Incluido el montaje, cable protegido hasta CCM, pedestal, soporte y resto de elementos. Pruebas de funcionamiento, manuales y ceertificados.
Unidad totalmente operativa

| Código | Ud | Descripción | Rendimiento | Precio | Importe |
|---|---|---|---|---|---|
| MAT6BOM8A | Ud | Bomba achique 3 kw+p.p. elem. aux (material; 13/06/2017) | 1 | 673.31 | 673.31 |
| %MONT-3 VAR | % | Montaje y pruebas-3% | 3 % | 673.31 | 20.20 |
|  |  | Total |  |  | 693.51 |

**P6TRIT01** ud Triturador caudal 1.200 l/s (18/11/2011)
0 ud × 87867.51 (93139.56 con costes indirectos) = 0.00
Equipo de trituración de sólidos y fibras dimensionado para Qmax =1.200 l/s y condición de paso mínimo de10% Qmax., compuesto por materiales AISI-316 L, IP68 ATEX. 1450 rpm, 400V 50 Hz, Forma V; Aislamientpo F. modelo CDD5020-XDM2.5 o similar
Características:
Triturador de doble eje de diseño compacto pensado para la trituración de sólidos y fibras en un medio fluido
Incluye unidades de ampliación de caudal en cada lado del triturador
Rotores monolíticos y reversibles
Incluye dos tambores con el sistema "cleaning fingers" para evitar la acumulación de cuerpos alrededor del equipo.
Anchura mínima del canal: 1067 mm
Altura mínima del canal: 1400 mm
Condiciones de operación
Medio aguas residuales
Caudal 1.200 l/s
Contenido en sólidos Estándar
Temperatura <40ºC
pH neutral
Insensible al funcionamiento en seco
Cierre mecánico encartuchado
Se incluyen mangueras para el drenaje del aceite
Materiales de construcción
Nº de dientes: 7 ud
Nº de tambores: 2 ud (500mm diâmetro)
Potencia triturador: 7.5 kW
Tamaño de eje: 50 mm
Tambores (2 motores): 0,75 kW
Ø Cuchillas: 120 mm Tensión 400V IIIph
Altura bloque cuchillas:1250 mm
Ejes hexagonales: 2,5 “
Frecuencia: 50 Hz
Grado IP: 68
Reductor triturador: 35:1
Reductor tambor (2): 121:1
Junta mecânica: Carburo Tungsteno Modelo: PC2223
Ejes hexagonales: Acero endurecido
Cuchillas: Acero endurecido
Anillos Vitón
Guías laterales (canal):
Tambores:AISI 304
Pintura:
Recubrimiento con pintura anti corrosiva.
Motor: Recubrimiento con pintura anti corrosiva.
Unidad totalmente instalada y probada, incluyendo guías de extracción

| Código | Ud | Descripción | Rendimiento | Precio | Importe |
|---|---|---|---|---|---|
| MATTRIT01A | ud | Triturador 136-1400QD+HF2 (EBNorte) (material; 23/10/2018) | 1 | 82440.76 | 82440.76 |
| MATTRIT01D | ud | Cajón soporte triturador y extracción2 (material; 23/10/2018) | 1 | 2867.5 | 2867.50 |
| %MONT-3 VAR | % | Montaje y pruebas-3% | 3 % | 85308.26 | 2559.25 |
|  |  | Total |  |  | 87867.51 |

**P6TRIT03** ud Triturador caudal 175 l/s (18/11/2011)
0 ud × 27359.83 (29001.42 con costes indirectos) = 0.00
Equipo de trituración 186-780QD o similar de sólidos y fibras dimensionado para Qmax=175 l/s y condición de paso mínimo de 10% Qmax., compuesto por materiales AISI-316 L, IP68 ATEX. 1450 rpm, 400V 50 Hz, Forma V; Aislamiento F.
Condiciones de operación
Medio Aguas residuales
Caudal 800 m3/h
Temperatura <40°C
Nivel de PH neutro
Permite el trabajo en seco durante cortos periodos de funcionamiento.
Diseño compacto de doble eje.
Cierre mecánico de cartucho.
Camara de aislamiento presurizable.
Incluido cajón para soporte equipo con apertura superior para
rebose.
Materiales y diseño:
Cuchillas: acero especial de alta resistencia al desgaste
Espesor de cuchillas 16 mm
Carcasa acero fundido
Placas de desgaste acero especial de alta resistencia
Sello mecanico blockring/duronite con juntas NBR
Juntas sumerjidas NBR
Diámetro del eje 84 mm
Conexione de entrada:
780mm longitud x 445mm anchura
Accionamiento:
Motor engranajes paralelos sumergible
Fabricante: Getribebau Nord
Modelo SK5282 AZ GH66 - 160 MH/4
Potencia 4,0 kW
Clase efic. energ IE2
Velocidad salida 34 rpm (50 Hz)
Voltaje 3F/400V/690V/50Hz
Protección IP 68
Clase Iso F
Diseño H5
Termistores 3
Velocidad del eje de conductor: 34 rpm
Velocidad del eje conducido: 33 rpm.
Pintura:
Recubrimiento con pintura anti corrosiva.
Motor: Recubrimiento con pintura anti corrosiva.
Unidad totalmente instalada y probada, incluyendo guías de extracción

| Código | Ud | Descripción | Rendimiento | Precio | Importe |
|---|---|---|---|---|---|
| MATTRIT02A | ud | Triturador XRC186-780QD (EB Sur) (material; 11/10/2018) | 1 | 26001.1 | 26001.10 |
| MATTRIT01C | ud | Cajón soporte triturador y extracción1 (material; 15/07/2013) | 1 | 561.84 | 561.84 |
| %MONT-3 VAR | % | Montaje y pruebas-3% | 3 % | 26562.94 | 796.89 |
|  |  | Total |  |  | 27359.83 |

**P6CALD3000.16** Ud Calderín 3000L PN16 saneamiento+ventosa 150 (17/09/2015)
0 Ud × 18256.5 (19351.89 con costes indirectos) = 0.00
Calderín timbraje 1.6 MPA de 3.000 litros con salida DN300 tipo híbrido y para uso de saneamiento, construido en chapa de acero P355 EN 10.025, fondos elípticos. Incorporación de ventosa DN150 paso total en fundición dúctil con disco anti golpe de ariete apta para aguas residuales. Las tuberías serán de acero A106GR.B/ASTM y las bridas Welding neck en A105/ASTM. Tubería de conexión DN300mm.
El depósito calderín estará equipado con:
-Ventosa VA313 Bermad para aguas residuales Dn150 paso total con disco antigolpe de ariete
- Soporte
- 1 brida de conexión ISO 7005 para la conducción
- Faldón de apoyo
1 Boca de Hombre DN500
Conexión à tubería DN300;
Conexión para drenaje: 1" Gas.
Chapa de unión a tierra: incluida.
Chapa de características: incluida.
Orejetas para montaje: 4.
Conexiones para manómetro: incluido.
Conexiones para válvula de seguridad: incluido.
3 o 4 bridas para sondas por definir.
Escalera con plataforma y guardacuerpos
Manómetro 1/4 "diámetro 80mm con verificación portuguesa, Válvula de seguridad con certificado de fabricación;
Presión de ensayo: de acuerdo con el código de construcción
Sobre-espesor de corrosión (mm): 0.
Temperatura de servicio (°C): 20 a 50ºC.
Directiva de equipos a presión: 2014/68/UE
El código de construcción es CODAP-2010. Las soldaduras son realizadas por máquinas de arco sumergido, y se radiografía un 10%. Todas las soldaduras serán tipo "a tope".
Los tanques son inspeccionados por ITG que emita sus certificaciones.
El depósito se someterá al siguiente esquema de tratamiento de superficie:
Interior:
o Decapado con granalla de acero al grado SA 2 ½ " SA2,5 (ISO 8501-1)
o 2 capas de HEMPADUR 35560 con 400 ìm espesor final seco.
Exterior:
o Decapado con granalla de acero al grado SA 2 ½ " SA2,5 (ISO 8501-1)
o 1 Capa de primario Hempadur Zinc 15360 epoxi rico en Zinco con 50 ìm
o 1 Capa de Hempadur HB 45880 con 125 ìm;
o 1 Capa de acabado Poliuretano Hempathne 55210 con 60 ìm;
Los depósitos se proporcionan con manómetro, válvula de seguridad calibrada.
Escalera de acceso con barandillas de acero
Indicador de nível magnético con conexion al deposito
Salida analógica 4-20mA
Switch con nível mínimo y máximo
Radiografiado del 100% y con líquidos penetrantes
Puesta en marcha
Radiografiado del 100% y con líquidos penetrantes
Puesta en marcha
Totalmente colocado e instalado.

| Código | Ud | Descripción | Rendimiento | Precio | Importe |
|---|---|---|---|---|---|
| MAT6CALD3000 | Ud | Calderín 3000 PN16+p.p. piezas+ventosa (material; 13/04/2020) | 1 | 15412.84 | 15412.84 |
| %MONT-15 | % | Montaje-15% equipos | 15 % | 15412.84 | 2311.93 |
| %PRUEBAS-3 | % | Pruebas-3% válvulas | 3 % | 17724.77 | 531.74 |
|  |  | Total |  |  | 18256.5 |

**P6CALD8000.16** Ud Calderín 8.000L PN16 saneamiento+ ventosa150 (17/09/2015)
0 Ud × 49156.75 (52106.16 con costes indirectos) = 0.00
Calderín timbraje 1.6 MPA de 8.000 litros con salida DN400 tipo híbrido y para uso de saneamiento, construido en chapa de acero P355 EN 10.025, fondos elípticos. Incorporación de ventosa DN150 paso total en fundición dúctil con disco anti golpe de ariete apta para aguas residuales. Las tuberías serán de acero A106GR.B/ASTM y las bridas Welding neck en A105/ASTM. Tubería de conexión DN400mm.
El depósito calderín estará equipado con:
-Ventosa VA313 Bermad o similar para aguas residuales Dn150 paso total con disco antigolpe de ariete
- Soporte
- 1 brida de conexión ISO 7005 para la conducción
- Faldón de apoyo
1 Boca de Hombre DN500
Conexión à tubería DN400;
Conexión para drenaje: 1" Gas.
Chapa de unión a tierra: incluida.
Chapa de características: incluida.
Orejetas para montaje: 4.
Conexiones para manómetro: incluido.
Conexiones para válvula de seguridad: incluido.
3 o 4 bridas para sondas por definir.
Escalera con plataforma y guardacuerpos
Manómetro 1/4 "diámetro 80mm con verificación portuguesa, Válvula de seguridad con certificado de fabricación;
Presión de ensayo: de acuerdo con el código de construcción
Sobre-espesor de corrosión (mm): 0.
Temperatura de servicio (°C): 20 a 50ºC.
Directiva de equipos a presión: 2014/68/UE
El código de construcción es CODAP-2010. Las soldaduras son realizadas por máquinas de arco sumergido, y se radiografía un 10%. Todas las soldaduras serán tipo "a tope".
Los tanques son inspeccionados por ITG que emita sus certificaciones.
El depósito se someterá al siguiente esquema de tratamiento de superficie:
Interior:
o Decapado con granalla de acero al grado SA 2 ½ " SA2,5 (ISO 8501-1)
o 2 capas de HEMPADUR 35560 con 400 ìm espesor final seco.
Exterior:
o Decapado con granalla de acero al grado SA 2 ½ " SA2,5 (ISO 8501-1)
o 1 Capa de primario Hempadur Zinc 15360 epoxi rico en Zinco con 50 ìm
o 1 Capa de Hempadur HB 45880 con 125 ìm;
o 1 Capa de acabado Poliuretano Hempathne 55210 con 60 ìm;
Los depósitos se proporcionan con manómetro, válvula de seguridad calibrada.
Escalera de acceso con barandillas de acero
Indicador de nível magnético con conexion al deposito
Salida analógica 4-20mA
Switch con nível mínimo y máximo
Radiografiado del 100% y con líquidos penetrantes
Puesta en marcha
Radiografiado del 100% y con líquidos penetrantes
Puesta en marcha
Totalmente colocado e instalado.

| Código | Ud | Descripción | Rendimiento | Precio | Importe |
|---|---|---|---|---|---|
| MAT6CALD8000 | Ud | Calderín 8000 PN16+p.p. piezas+vent. (material) | 1 | 41500 | 41500.00 |
| %MONT-15 | % | Montaje-15% equipos | 15 % | 41500.00 | 6225.00 |
| %PRUEBAS-3 | % | Pruebas-3% válvulas | 3 % | 47725.00 | 1431.75 |
|  |  | Total |  |  | 49156.75 |

**P6CALD10000.1** Ud Calderín 10.000L PN16 saneamiento +Ventosa 150 (17/09/2015)
1 Ud × 55840.18 (59190.59 con costes indirectos) = 59190.59
Calderín timbraje 1.6 MPA de 10.000 litros con salida DN400 tipo híbrido y para uso de saneamiento, construido en chapa de acero P355 EN 10.025, fondos elípticos. Incorporación de ventosa DN150 paso total en fundición dúctil con disco anti golpe de ariete apta para aguas residuales. Las tuberías serán de acero A106GR.B/ASTM y las bridas Welding neck en A105/ASTM. Tubería de conexión DN400mm.
El depósito calderín estará equipado con:
-Ventosa VA313 Bermad para aguas residuales Dn150 paso total con disco antigolpe de ariete
- Soporte
- 1 brida de conexión ISO 7005 para la conducción
- Faldón de apoyo
1 Boca de Hombre DN500
Conexión à tubería DN400;
Conexión para drenaje: 1" Gas.
Chapa de unión a tierra: incluida.
Chapa de características: incluida.
Orejetas para montaje: 4.
Conexiones para manómetro: incluido.
Conexiones para válvula de seguridad: incluido.
3 o 4 bridas para sondas por definir.
Escalera con plataforma y guardacuerpos
Manómetro 1/4 "diámetro 80mm con verificación portuguesa, Válvula de seguridad con certificado de fabricación;
Presión de ensayo: de acuerdo con el código de construcción
Sobre-espesor de corrosión (mm): 0.
Temperatura de servicio (°C): 20 a 50ºC.
Directiva de equipos a presión: 2014/68/UE
El código de construcción es CODAP-2010. Las soldaduras son realizadas por máquinas de arco sumergido, y se radiografía un 10%. Todas las soldaduras serán tipo "a tope".
Los tanques son inspeccionados por ITG que emita sus certificaciones.
El depósito se someterá al siguiente esquema de tratamiento de superficie:
Interior:
o Decapado con granalla de acero al grado SA 2 ½ " SA2,5 (ISO 8501-1)
o 2 capas de HEMPADUR 35560 con 400 ìm espesor final seco.
Exterior:
o Decapado con granalla de acero al grado SA 2 ½ " SA2,5 (ISO 8501-1)
o 1 Capa de primario Hempadur Zinc 15360 epoxi rico en Zinco con 50 ìm
o 1 Capa de Hempadur HB 45880 con 125 ìm;
o 1 Capa de acabado Poliuretano Hempathne 55210 con 60 ìm;
Los depósitos se proporcionan con manómetro, válvula de seguridad calibrada.
Escalera de acceso con barandillas de acero
Indicador de nível magnético con conexion al deposito
Salida analógica 4-20mA
Switch con nível mínimo y máximo
Radiografiado del 100% y con líquidos penetrantes
Puesta en marcha
Radiografiado del 100% y con líquidos penetrantes
Puesta en marcha
Totalmente colocado e instalado.

| Código | Ud | Descripción | Rendimiento | Precio | Importe |
|---|---|---|---|---|---|
| MAT6CALD10000 | Ud | Calderín 10000 PN 16+p.p. piezas (material; 09/04/2020) | 1 | 49285.24 | 49285.24 |
| %PRUEBAS-3 | % | Pruebas-3% válvulas | 3 % | 49285.24 | 1478.56 |
| %MONT-10 | % | Montaje-10% equipos | 10 % | 50763.80 | 5076.38 |
|  |  | Total |  |  | 55840.18 |

| Medición | Uds. | Parcial |
|---|---|---|
| Calderín | 1 | 1.00 |
| Total |  | 1 |

**P4NEOP2** m Banda EPDM y neopreno apoyo tuberías (23/03/2017)
25 m × 5.68 (6.02 con costes indirectos) = 150.50
Neopreno 10 mm de espesor y 20 cm de ancho para apoyo tuberías, incluso elementos de atado y solapes. Unidad totalmente terminada

| Código | Ud | Descripción | Rendimiento | Precio | Importe |
|---|---|---|---|---|---|
| MAO-001 | h | Cuadrilla "A" | 0.05 | 42 | 2.10 |
| MAT4NEOP2 | dm3 | Neopreno EPDM apoyo placa 10mm en tuberías (material; 09/06/2017) | 1 | 3.58 | 3.58 |
|  |  | Total |  |  | 5.68 |

| Medición | Uds. | Largo | Ancho | Parcial |
|---|---|---|---|---|
| Tubería de DN 150 | 3 | 0.5 | 2 | 3.00 |
| Tubería de DN 300 | 4 | 0.95 | 2 | 7.60 |
| Tubería de DN 500 | 1 | 1.6 | 9 | 14.40 |
| Total |  |  |  | 25 |

**P4NEOP3** dm3 Neopreno apoyo elementos estructurales
0 dm3 × 31.14 (33.01 con costes indirectos) = 0.00

**P6PM80INX** ud Carrete pasamuros 80 mm AISI 316 brida-brida
0 ud × 80.78 (85.63 con costes indirectos) = 0.00

**P6PM100INX** ud Carrete pasamuros 100 mm AISI 316 brida-brida
0 ud × 91.58 (97.07 con costes indirectos) = 0.00

**P6PM125INX** ud Carrete pasamuros 125 mm AISI 316 brida-brida
0 ud × 137.89 (146.16 con costes indirectos) = 0.00

**P6PM150INX** ud Carrete pasamuros 150mm AIS I316 brida-brida
4 ud × 165.91 (175.86 con costes indirectos) = 703.44

| Medición | Uds. | Parcial |
|---|---|---|
| Aspiración | 3 | 3.00 |
| Vaciado TT | 1 | 1.00 |
| Total |  | 4 |

**P6PM200INX** ud Carrete pasamuros 200mm AISI 316 brida-brida
0 ud × 197.43 (209.28 con costes indirectos) = 0.00

**P6PM250INX** ud Carrete pasamuros 250mm AISI 316 brida-brida
0 ud × 204.84 (217.13 con costes indirectos) = 0.00

**P6PM300INX** ud Carrete pasamuros 300mm AISI316 brida-brida
4 ud × 238.71 (253.03 con costes indirectos) = 1012.12

| Medición | Uds. | Parcial |
|---|---|---|
| Aspiración | 4 | 4.00 |
| Total |  | 4 |

**P6PM350INX** ud Carrete pasamuros 350mm AISI316 brida-brida
0 ud × 258.55 (274.06 con costes indirectos) = 0.00

**P6PM400INX** ud Carrete pasamuros 400mm AISI316 brida-brida
0 ud × 289.09 (306.44 con costes indirectos) = 0.00

**P6PM500INX** ud Carrete pasamuros 500mm AISI316 brida-brida
2 ud × 396.46 (420.25 con costes indirectos) = 840.50

| Medición | Uds. | Parcial |
|---|---|---|
| Impulsión | 1 | 1.00 |
| Vaciado tanque | 1 | 1.00 |
| Total |  | 2 |

**P6PM600INX** Ud Carrete pasamuros 600mm AISI316
0 Ud × 472.02 (500.34 con costes indirectos) = 0.00

**P6VC.060.16** ud Válvula compuerta ø 50/60 mm, 16 atm, instalada
0 ud × 64.2 (68.05 con costes indirectos) = 0.00

**P6VC.080.16** ud Válvula compuerta ø 80 mm, 16 atm, instalada
1 ud × 72.57 (76.92 con costes indirectos) = 76.92

| Medición | Uds. | Parcial |
|---|---|---|
| Calderín vaciados | 1 | 1.00 |
| Total |  | 1 |

**P6VC.100.16** ud Válvula compuerta ø 100 mm, 16 atm, instalada
0 ud × 155.78 (165.13 con costes indirectos) = 0.00

**P6VC.125.16** ud Válvula compuerta ø 125 mm, 16 atm, instalada
0 ud × 228.1 (241.79 con costes indirectos) = 0.00

**P6VC.150.16** ud Válvula compuerta ø 150 mm, 16 atm, instalada
3 ud × 285.29 (302.41 con costes indirectos) = 907.23

| Medición | Uds. | Parcial |
|---|---|---|
| Calderín ventosa | 2 | 2.00 |
| Calderín vaciado | 1 | 1.00 |
| Total |  | 3 |

**P6VM.80.16** ud Válvula mariposa ø 80 mm, 16 atm, instalada
0 ud × 252.37 (267.51 con costes indirectos) = 0.00

**P6VM.80.20** Ud Válvula mariposa ø 80 mm, 20atm, instalada (16/09/2015)
0 Ud × 297.99 (315.87 con costes indirectos) = 0.00
Válvula de mariposa, DN 80 mm, PN 20, conforme a norma UNE-EN 558 y/o según normativa vigente, céntrica o excéntrica, con revestimiento epoxi o vitrocerámico, con reductor de accionamiento manual, preparado para acoplar accionamiento motorizado, incluso tornillería de acero inoxidable y juntas elastoméricas de estanquidad. Instalación y pruebas.

| Código | Ud | Descripción | Rendimiento | Precio | Importe |
|---|---|---|---|---|---|
| MAO-001 | h | Cuadrilla "A" | 1.5 | 42 | 63.00 |
| MAQ-001A | h | Camión grúa- pluma corto | 0.2 | 26.27 | 5.25 |
| MATBRIDA80 | ud | Brida doble cámara junta estandar DN 80 | 2 | 8.38 | 16.76 |
| MAT6VM080.20 | Ud | Válvula de mariposa DN80 PN20 (material; 12/06/2017) | 1 | 212.98 | 212.98 |
|  |  | Total |  |  | 297.99 |

**P6VM.100.20** ud Válvula mariposa ø 100 mm, 20/25 atm, instalada. Manual
0 ud × 387.58 (410.83 con costes indirectos) = 0.00

**P6VM.100.16** ud Válvula mariposa ø 100 mm, 16 atm, instalada. Manual
0 ud × 331.8 (351.71 con costes indirectos) = 0.00

**P6VM.125.16** ud Válvula mariposa ø 125 mm, 16 atm, instalada. Manual
0 ud × 417.92 (443 con costes indirectos) = 0.00

**P6VM.150.16** ud Válvula mariposa ø 150 mm, 16 atm, instalada. Manual
7 ud × 500.77 (530.82 con costes indirectos) = 3715.74

| Medición | Uds. | Largo | Parcial |
|---|---|---|---|
| Impulsión | 3 | 2 | 6.00 |
| Calderín | 1 |  | 1.00 |
| Total |  |  | 7 |

**P6VM.200.16** ud Válvula mariposa ø 200 mm, 16 atm, instalada. Manual
0 ud × 638.07 (676.35 con costes indirectos) = 0.00

**P6VM.250.16** ud Válvula mariposa ø 250 mm, 16 atm, instalada. Manual
0 ud × 785.12 (832.23 con costes indirectos) = 0.00

**P6VM.300.16** ud Válvula mariposa ø 300 mm, 16 atm, instalada. Manual
7 ud × 1231.15 (1305.02 con costes indirectos) = 9135.14

| Medición | Uds. | Largo | Parcial |
|---|---|---|---|
| Impulsión | 3 | 2 | 6.00 |
| Sobrepresión | 1 | 1 | 1.00 |
| Total |  |  | 7 |

**P6VM.350.16** ud Válvula mariposa ø 350 mm, 16 atm, instalada. Manual
0 ud × 1370.4 (1452.62 con costes indirectos) = 0.00

**P6VM.400.16** ud Válvula mariposa ø 400 mm, 16 atm, instalada. Manual
2 ud × 1906.07 (2020.43 con costes indirectos) = 4040.86

| Medición | Uds. | Parcial |
|---|---|---|
| Calderín | 2 | 2.00 |
| Total |  | 2 |

**P6VM.450.16** ud Válvula mariposa ø 450 mm, 16 atm, instalada. Manual
0 ud × 2150.13 (2279.14 con costes indirectos) = 0.00

**P6VM.500.16** ud Válvula mariposa ø 500 mm, 16 atm, instalada. Manual
1 ud × 2271.06 (2407.32 con costes indirectos) = 2407.32

| Medición | Uds. | Parcial |
|---|---|---|
| Vaciado tanque | 1 | 1.00 |
| Total |  | 1 |

**P6VM.600.16** Ud Válvula mariposa ø600 mm, 16 atm, instalada. Manual
0 Ud × 2823.33 (2992.73 con costes indirectos) = 0.00

**P6VM.150.20** ud Válvula mariposa ø 150 mm, 20/25 atm, instalada. Manual
0 ud × 662.54 (702.29 con costes indirectos) = 0.00

**P6VM.300.20** ud Válvula mariposa ø 300 mm, 20/25 atm, instalada. Manual
0 ud × 1667.67 (1767.73 con costes indirectos) = 0.00

**P6VM.400.20** ud Válvula mariposa ø 400 mm, 20/25 atm, instalada. Manual
0 ud × 2463.9 (2611.73 con costes indirectos) = 0.00

**P6VM.500.20** ud Válvula mariposa ø 500 mm, 20/25 atm, instalada. Manual
0 ud × 3086.9 (3272.11 con costes indirectos) = 0.00

**P6VM.250.16M** Ud Válvula mariposa ø 250 mm, 16 atm, instalada. Motorizado (23/03/2017)
0 Ud × 2449.87 (2596.86 con costes indirectos) = 0.00
Válvula de mariposa, DN 250 mm, PN 16, conforme a norma UNE-EN 558 y/o según normativa vigente, céntrica o excéntrica, con revestimiento epoxi o vitrocerámico, con reductor de accionamiento motorizado, incluso tornillería de acero inoxidable y juntas elastoméricas de estanquidad. Instalación y pruebas.

| Código | Ud | Descripción | Rendimiento | Precio |
|---|---|---|---|---|
| MAT6VM250.16 | ud | Válvula de mariposa DN250 PN16 | 1 | 665.93 |
| % VALVMOTOR2 | % | P.P. Motorización de válvula y elementos accesorios <300 (28/05/2020) | 250 % |  |
| MATBRIDA250 | ud | Brida doble cámara junta estandar DN 250 | 2 | 25.47 |
| MAO-001 | h | Cuadrilla "A" | 1.5 | 42 |
| MAQ-001A | h | Camión grúa- pluma corto | 0.2 | 26.27 |

**P6VM.300.16M** Ud Válvula mariposa ø 300 mm, 16 atm, instalada. Motorizado (16/09/2015)
0 Ud × 3034.54 (3216.61 con costes indirectos) = 0.00
Válvula de mariposa, DN 300 mm, PN 16, conforme a norma UNE-EN 558 y/o según normativa vigente, céntrica o excéntrica, con revestimiento epoxi o vitrocerámico, con reductor motorizado, incluso tornillería de acero inoxidable y juntas elastoméricas de estanquidad. Instalación y pruebas.

| Código | Ud | Descripción | Rendimiento | Precio |
|---|---|---|---|---|
| MAT6VM300.16 | ud | Válvula de mariposa DN300 PN16 | 1 | 1091.98 |
| MATBRIDA400 | ud | Brida doble cámara junta estandar DN400 | 2 | 47.28 |
| % VALVMOTOR | % | P.P. Motorización de válvula y elementos accesorios>300 | 150 % |  |
| MAO-001 | h | Cuadrilla "A" | 1.5 | 42 |
| MAQ-001A | h | Camión grúa- pluma corto | 0.2 | 26.27 |

**P6VM.350.16M** Ud Válvula mariposa ø 350 mm, 16 atm, instalada. Motorizada (23/03/2017)
0 Ud × 3355.45 (3556.78 con costes indirectos) = 0.00
Válvula de mariposa, DN 350 mm, PN 16, conforme a norma UNE-EN 558 y/o según normativa vigente, céntrica o excéntrica, con revestimiento epoxi o vitrocerámico, con reductor de accionamiento motorizado, incluso tornillería de acero inoxidable y juntas elastoméricas de estanquidad. Instalación y pruebas.

| Código | Ud | Descripción | Rendimiento | Precio |
|---|---|---|---|---|
| MATBRIDA400 | ud | Brida doble cámara junta estandar DN400 | 2 | 47.28 |
| MAT6VM350.16 | ud | Válvula de mariposa DN350 PN16 | 1 | 1220.29 |
| % VALVMOTOR | % | P.P. Motorización de válvula y elementos accesorios>300 | 150 % |  |
| MAO-001 | h | Cuadrilla "A" | 1.5 | 42 |
| MAQ-001A | h | Camión grúa- pluma corto | 0.2 | 26.27 |

**P6VM.400.16M** Ud Válvula mariposa ø 400 mm, 16 atm, instalada. Motorizado (23/03/2017)
0 Ud × 4662.77 (4942.54 con costes indirectos) = 0.00
Válvula de mariposa, DN 400 mm, PN 16, conforme a norma UNE-EN 558 y/o según normativa vigente, céntrica o excéntrica, con revestimiento epoxi o vitrocerámico, con reductor de accionamiento motorizado, incluso tornillería de acero inoxidable y juntas elastoméricas de estanquidad. Instalación y pruebas.

| Código | Ud | Descripción | Rendimiento | Precio |
|---|---|---|---|---|
| MATBRIDA400 | ud | Brida doble cámara junta estandar DN400 | 2 | 47.28 |
| MAT6VM400.16 | ud | Válvula de mariposa DN400 PN16 | 1 | 1743.26 |
| % VALVMOTOR | % | P.P. Motorización de válvula y elementos accesorios>300 | 150 % |  |
| MAO-001 | h | Cuadrilla "A" | 1.5 | 42 |
| MAQ-001A | h | Camión grúa- pluma corto | 0.2 | 26.27 |

**P6VM.500.16M** Ud Válvula mariposa ø 500 mm, 16 atm, instalada. motorizada (01/10/2013)
0 Ud × 5575.26 (5909.78 con costes indirectos) = 0.00
Válvula de mariposa, DN 500 mm, PN 16, conforme a norma UNE-EN 558 y/o según normativa vigente, céntrica o excéntrica, con revestimiento epoxi o vitrocerámico, con reductor de accionamiento motorizado, incluso tornillería de acero inoxidable y juntas elastoméricas de estanquidad. Instalación y pruebas.

| Código | Ud | Descripción | Rendimiento | Precio |
|---|---|---|---|---|
| MATBRIDA500 | ud | Brida doble cámara junta estandar DN500 | 2 | 62.43 |
| MAT6VM500.16 | ud | Válvula de mariposa DN500 PN16 | 1 | 2077.95 |
| % VALVMOTOR | % | P.P. Motorización de válvula y elementos accesorios>300 | 150 % |  |
| MAO-001 | h | Cuadrilla "A" | 1.5 | 42 |
| MAQ-001A | h | Camión grúa- pluma corto | 0.2 | 26.27 |

**P6VM.600.16M** Ud Válvula mariposa ø600 mm, 16 atm, instalada. Motorizada
0 Ud × 7058.28 (7481.78 con costes indirectos) = 0.00

**P6VM.300.20M** Ud Válvula mariposa ø 300 mm, 20/25 atm, instalada. Motorizada (23/03/2017)
0 Ud × 3984.06 (4223.1 con costes indirectos) = 0.00
Válvula de mariposa motorizada, DN 300 mm, PN 20/25, conforme a norma UNE-EN 558 y/o según normativa vigente, céntrica o excéntrica, con revestimiento epoxi o vitrocerámico, con reductor de accionamiento manual y motorizado, incluso tornillería de acero inoxidable y juntas elastoméricas de estanquidad. Instalación y pruebas.

| Código | Ud | Descripción | Rendimiento | Precio | Importe |
|---|---|---|---|---|---|
| MAT6VM300.20 | ud | Válvula de mariposa DN300 PN20/25 | 1 | 1528.5 | 1528.50 |
| % VALVMOTOR | % | P.P. Motorización de válvula y elementos accesorios>300 | 150 % | 1528.50 | 2292.75 |
| MAO-001 | h | Cuadrilla "A" | 1.5 | 42 | 63.00 |
| MAQ-001A | h | Camión grúa- pluma corto | 0.2 | 26.27 | 5.25 |
| MATBRIDA400 | ud | Brida doble cámara junta estandar DN400 | 2 | 47.28 | 94.56 |
|  |  | Total |  |  | 3984.06 |

**P6VM.400.20M** Ud Válvula mariposa ø 400 mm, 20/25 atm, instalada. Motorizada (23/03/2017)
0 Ud × 5915.55 (6270.48 con costes indirectos) = 0.00
Válvula de mariposa, DN 400 mm, PN 16, conforme a norma UNE-EN 558 y/o según normativa vigente, céntrica o excéntrica, con revestimiento epoxi o vitrocerámico, con reductor de accionamiento motorizado, incluso tornillería de acero inoxidable y juntas elastoméricas de estanquidad. Instalación y pruebas.

| Código | Ud | Descripción | Rendimiento | Precio | Importe |
|---|---|---|---|---|---|
| MAT6VM400.20 | ud | Válvula de mariposa DN400 PN20/25 | 1 | 2301.09 | 2301.09 |
| % VALVMOTOR | % | P.P. Motorización de válvula y elementos accesorios>300 | 150 % | 2301.09 | 3451.64 |
| MAO-001 | h | Cuadrilla "A" | 1.5 | 42 | 63.00 |
| MAQ-001A | h | Camión grúa- pluma corto | 0.2 | 26.27 | 5.25 |
| MATBRIDA400 | ud | Brida doble cámara junta estandar DN400 | 2 | 47.28 | 94.56 |
|  |  | Total |  |  | 5915.55 |

**P6VM.500.20M** Ud Válvula mariposa ø 500 mm, 20/25 atm, instalada. Motorizada (01/10/2013)
0 Ud × 7717.25 (8180.29 con costes indirectos) = 0.00
Válvula de mariposa, DN 500 mm, PN 20/25, conforme a norma UNE-EN 558 y/o según normativa vigente, céntrica o excéntrica, con revestimiento epoxi o vitrocerámico, con reductor de accionamiento motorizada, incluso tornillería de acero inoxidable y juntas elastoméricas de estanquidad. Instalación y pruebas.

| Código | Ud | Descripción | Rendimiento | Precio | Importe |
|---|---|---|---|---|---|
| MAO-001 | h | Cuadrilla "A" | 1.5 | 42 | 63.00 |
| MAQ-001A | h | Camión grúa- pluma corto | 0.2 | 26.27 | 5.25 |
| MATBRIDA500 | ud | Brida doble cámara junta estandar DN500 | 2 | 62.43 | 124.86 |
| MAT6VM500.20 | ud | Válvula de mariposa DN500 PN20/25 | 1 | 2893.79 | 2893.79 |
| % VALVMOTOR | % | P.P. Motorización de válvula y elementos accesorios>300 | 150 % | 3086.90 | 4630.35 |
|  |  | Total |  |  | 7717.25 |

**P6VM.600.20M** Ud Válvula mariposa ø 600 mm, 20/25 atm, instalada. Motorizada
0 Ud × 9242.75 (9797.32 con costes indirectos) = 0.00

**P6CD.080.16** ud Carrete desmontaje DN80 PN16
0 ud × 49.23 (52.18 con costes indirectos) = 0.00

**P6CD.125.16** ud Carrete desmontaje DN125 PN16
0 ud × 112.19 (118.92 con costes indirectos) = 0.00

**P6CD.100.16** ud Carrete desmontaje DN100 PN16
0 ud × 69.69 (73.87 con costes indirectos) = 0.00

**P6CD.150.16** ud Carrete desmontaje DN150PN16
7 ud × 146.18 (154.95 con costes indirectos) = 1084.65

| Medición | Uds. | Largo | Parcial |
|---|---|---|---|
| Impulsión | 3 | 2 | 6.00 |
| Calderín | 1 |  | 1.00 |
| Total |  |  | 7 |

**P6CD.200.16** ud Carrete desmontaje DN200 PN16
0 ud × 176.13 (186.7 con costes indirectos) = 0.00

**P6CD.250.16** ud Carrete desmontaje DN250 PN16
0 ud × 195.53 (207.26 con costes indirectos) = 0.00

**P6CD.300.16** ud Carrete desmontaje DN 300 PN16
7 ud × 269.38 (285.54 con costes indirectos) = 1998.78

| Medición | Uds. | Largo | Parcial |
|---|---|---|---|
| Impulsión | 3 | 2 | 6.00 |
| Sobrepresión | 1 |  | 1.00 |
| Total |  |  | 7 |

**P6CD.350.16** ud Carrete desmontaje DN 350 PN16
0 ud × 292.32 (309.86 con costes indirectos) = 0.00

**P6CD.400.16** ud Carrete desmontaje DN 400 PN16
2 ud × 391.23 (414.7 con costes indirectos) = 829.40

| Medición | Uds. | Parcial |
|---|---|---|
| Calderín | 2 | 2.00 |
| Total |  | 2 |

**P6CD.500.16** ud Carrete desmontaje DN 500 PN16
0 ud × 428.99 (454.73 con costes indirectos) = 0.00

**P6CD.600.16** ud Carrete desmontaje DN 600 PN16
0 ud × 524.23 (555.68 con costes indirectos) = 0.00

**P6VR.050.16** ud Válvula de retención DN 50mm PN 16
0 ud × 70.42 (74.65 con costes indirectos) = 0.00

**P6VR.063.16** ud Válvula de retención DN 65mm PN 16
0 ud × 93.31 (98.91 con costes indirectos) = 0.00

**P6VR.080.16** ud Válvula de retención DN 80mm PN 16
0 ud × 125.3 (132.82 con costes indirectos) = 0.00

**P6VR.100.16** ud Válvula de retención DN 100 mm PN 16
0 ud × 139.85 (148.24 con costes indirectos) = 0.00

**P6VR.125.16** ud Válvula de retención DN 125mm PN 16
0 ud × 178.5 (189.21 con costes indirectos) = 0.00

**P6VR.150.16** ud Válvula de retención DN 150mm PN 16
5 ud × 208.07 (220.55 con costes indirectos) = 1102.75

| Medición | Uds. | Largo | Parcial |
|---|---|---|---|
| Impulsión | 3 | 1 | 3.00 |
| Vaciado tanque | 2 |  | 2.00 |
| Total |  |  | 5 |

**P6VR.200.16** ud Válvula de retención DN 200mm PN 16
0 ud × 271.46 (287.75 con costes indirectos) = 0.00

**P6VR.250.16** ud Válvula de retención DN 250mm PN 16
0 ud × 494.68 (524.36 con costes indirectos) = 0.00

**P6VR.300.16** ud Válvula de retención DN 300 mm PN 16
3 ud × 594.68 (630.36 con costes indirectos) = 1891.08

| Medición | Uds. | Largo | Parcial |
|---|---|---|---|
| Impulsión | 3 | 1 | 3.00 |
| Total |  |  | 3 |

**P6VR.400.16** ud Válvula de retención DN 400 mm PN 16 (28/05/2020)
1 ud × 1114.68 (1181.56 con costes indirectos) = 1181.56
Válvula de retención DN 400mm PN 16 con obturador clapeta simple, instalada de eje de acero inoxidable comprimido en frío, tornillería tratada contra corrosión (zincada), pintura Epoxi, embridada, con juntas tóricas lubricadas, con volante, incluyendo tornillería. Unidad totalmente instalada, incl. Pruebas.

| Código | Ud | Descripción | Rendimiento | Precio | Importe |
|---|---|---|---|---|---|
| MAO-003 | h | Capataz | 0.02 | 20 | 0.40 |
| MAO-004B | h | Oficial 1ª instalaciones | 0.8 | 17.53 | 14.02 |
| MAQ-001A | h | Camión grúa- pluma corto | 0.01 | 26.27 | 0.26 |
| MAT6VR400.16 | ud | Válvula retención de 400 mm PN16 (material; 11/11/2020) | 1 | 1100 | 1100.00 |
|  |  | Total |  |  | 1114.68 |

| Medición | Uds. | Parcial |
|---|---|---|
| Calderín | 1 | 1.00 |
| Total |  | 1 |

**P6VRP.80.20** ud Válvula reductora presión membrana PN20 Ø80 (17/09/2015)
0 ud × 695.3 (737.02 con costes indirectos) = 0.00
Válvula reductora de presión de DN 100, PN 20, modelo válvula de base, pilotada, de membrana, incluyendo tornillería de acero inoxidable, juntas de bridas, elastómeros de estanquidad, elementos de medición y pilotos de regulación. Con instalación y pruebas.

| Código | Ud | Descripción | Rendimiento | Precio | Importe |
|---|---|---|---|---|---|
| MATVRP08020 | ud | V.red.pres.mem.PN20 Ø80 (material; 12/06/2017) | 1 | 632.09 | 632.09 |
| %MONT-10 VAR | % | Montaje y pruebas-10% valvulería | 10 % | 632.09 | 63.21 |
|  |  | Total |  |  | 695.3 |

**P6VRP.100.20** ud Válvula reductora presión membrana PN20 Ø100 (17/09/2015)
0 ud × 793.55 (841.16 con costes indirectos) = 0.00
Válvula reductora de presión de DN 100, PN 20, modelo válvula de base, pilotada, de membrana, incluyendo tornillería de acero inoxidable, juntas de bridas, elastómeros de estanquidad, elementos de medición y pilotos de regulación. Con instalación y pruebas.

| Código | Ud | Descripción | Rendimiento | Precio | Importe |
|---|---|---|---|---|---|
| MATVRP10020 | ud | V.red.pres.mem.PN20 Ø100 (material; 26/05/2017) | 1 | 721.41 | 721.41 |
| %MONT-10 VAR | % | Montaje y pruebas-10% valvulería | 10 % | 721.41 | 72.14 |
|  |  | Total |  |  | 793.55 |

**P6VRP.150.20** ud Válvula reductora presión membrana PN20Ø150 (17/09/2015)
0 ud × 1284.8 (1361.89 con costes indirectos) = 0.00
Válvula reductora de presión de DN 150 PN20, modelo válvula de base, pilotada, de membrana, incluyendo tornillería de acero inoxidable, juntas de bridas, elastómeros de estanquidad, elementos de medición y pilotos de regulación. Con instalación y pruebas.

| Código | Ud | Descripción | Rendimiento | Precio | Importe |
|---|---|---|---|---|---|
| MATVRP15020 | ud | V.red.pres.mem.PN20 Ø150 (material; 26/05/2017) | 1 | 1168 | 1168.00 |
| %MONT-10 VAR | % | Montaje y pruebas-10% valvulería | 10 % | 1168.00 | 116.80 |
|  |  | Total |  |  | 1284.8 |

**P6VRP.200.20** ud Válvula reductora presión membrana PN20 Ø200 (17/09/2015)
0 ud × 2116.14 (2243.11 con costes indirectos) = 0.00
Válvula reductora de presión de DN 200 PN 20, modelo válvula de base, pilotada, de membrana, incluyendo tornillería de acero inoxidable, juntas de bridas, elastómeros de estanquidad, elementos de medición y pilotos de regulación. Con instalación y pruebas.

| Código | Ud | Descripción | Rendimiento | Precio | Importe |
|---|---|---|---|---|---|
| MATVRP20020 | ud | V.red.pres.mem.PN20 Ø200 (material; 26/05/2017) | 1 | 1923.76 | 1923.76 |
| %MONT-10 VAR | % | Montaje y pruebas-10% valvulería | 10 % | 1923.76 | 192.38 |
|  |  | Total |  |  | 2116.14 |

**P6VRP.250.20** ud Válvula reductora presión membrana PN20 Ø250 (17/09/2015)
0 ud × 2494.02 (2643.66 con costes indirectos) = 0.00
Válvula reductora de presión de DN 250 PN 20, modelo válvula de base, pilotada, de membrana, incluyendo tornillería de acero inoxidable, juntas de bridas, elastómeros de estanquidad, elementos de medición y pilotos de regulación. Con instalación y pruebas.

| Código | Ud | Descripción | Rendimiento | Precio | Importe |
|---|---|---|---|---|---|
| MATVRP25020 | ud | V.red.pres.mem.PN20 Ø250 (material; 26/05/2017) | 1 | 2267.29 | 2267.29 |
| %MONT-10 VAR | % | Montaje y pruebas-10% valvulería | 10 % | 2267.29 | 226.73 |
|  |  | Total |  |  | 2494.02 |

**P6VRP.300.20** ud Válvula reductora presión membrana PN20 Ø300 (17/09/2015)
0 ud × 4610.14 (4886.75 con costes indirectos) = 0.00
Válvula reductora de presión de DN 300 PN 20, modelo válvula de base, pilotada, de membrana, incluyendo tornillería de acero inoxidable, juntas de bridas, elastómeros de estanquidad, elementos de medición y pilotos de regulación. Con instalación y pruebas.

| Código | Ud | Descripción | Rendimiento | Precio | Importe |
|---|---|---|---|---|---|
| MATVRP30020 | ud | V.red.pres.mem.PN20 Ø300 (material; 26/05/2017) | 1 | 4191.04 | 4191.04 |
| %MONT-10 VAR | % | Montaje y pruebas-10% valvulería | 10 % | 4191.04 | 419.10 |
|  |  | Total |  |  | 4610.14 |

**P6VRP.350.20** ud Válvula reductora presión membrana PN20 Ø350 (17/09/2015)
0 ud × 5743.79 (6088.42 con costes indirectos) = 0.00
Válvula reductora de presión de DN 300 PN 20, modelo válvula de base, pilotada, de membrana, incluyendo tornillería de acero inoxidable, juntas de bridas, elastómeros de estanquidad, elementos de medición y pilotos de regulación. Con instalación y pruebas.

| Código | Ud | Descripción | Rendimiento | Precio | Importe |
|---|---|---|---|---|---|
| MATVRP35020 | ud | V.red.pres.mem.PN20 Ø350 (material; 26/05/2017) | 1 | 5221.63 | 5221.63 |
| %MONT-10 VAR | % | Montaje y pruebas-10% valvulería | 10 % | 5221.63 | 522.16 |
|  |  | Total |  |  | 5743.79 |

**P6VENT025.16S** ud Ventosa trifuncional DN25 mm PN16 saneamiento
0 ud × 149.59 (158.57 con costes indirectos) = 0.00

**P6VENT050.16S** ud Ventosa trifuncional DN50 mm PN16 saneamiento
0 ud × 201.26 (213.34 con costes indirectos) = 0.00

**P6VENT080.16S** ud Ventosa trifuncional DN80 mm PN16 sanamiento
0 ud × 365.85 (387.8 con costes indirectos) = 0.00

**P6VENT100.16S** ud Ventosa trifuncional DN100 mm PN16 saneamiento
0 ud × 590.36 (625.78 con costes indirectos) = 0.00

**P6VENT150.16S** ud Ventosa trifuncional DN150 mm PN16 saneamiento
1 ud × 929.58 (985.35 con costes indirectos) = 985.35

| Medición | Uds. | Parcial |
|---|---|---|
| Calderín | 1 | 1.00 |
| Total |  | 1 |

**P6VALIV150.16** ud Válvula alivio pilotada de pistón PN16 Ø150
0 ud × 3597.81 (3813.68 con costes indirectos) = 0.00

**P6VALIV300.16** ud Válvula alivio pilotada de pistón PN16 Ø300
1 ud × 10845.36 (11496.08 con costes indirectos) = 11496.08

| Medición | Uds. | Parcial |
|---|---|---|
| Seguridad | 1 | 1.00 |
| Total |  | 1 |

**P6VALIV350.16** ud Válvula alivio pilotada de pistón PN16 Ø350
0 ud × 12321.31 (13060.59 con costes indirectos) = 0.00

**P6VALIC500.16** ud Válvula alivio pilotada de pistón PN16 Ø500
0 ud × 17341.36 (18381.84 con costes indirectos) = 0.00

**P6FG.100.16** ud Filtro globo PN 16 Ø100
0 ud × 1027.37 (1089.01 con costes indirectos) = 0.00

**P6FG.150.16** ud Filtro globo PN 16 Ø150
0 ud × 1603.42 (1699.63 con costes indirectos) = 0.00

**P6FG.200.16** ud Filtro globo PN 16 Ø200
0 ud × 2547.6 (2700.46 con costes indirectos) = 0.00

**P6FG.250.16** ud Filtro globo PN 16 Ø250
0 ud × 3289.79 (3487.18 con costes indirectos) = 0.00

**P6FG.300.16** ud Filtro globo PN 16 Ø300
0 ud × 4750.32 (5035.34 con costes indirectos) = 0.00

**P6FG.350.16** ud Filtro globo PN 16 Ø350
0 ud × 6457.76 (6845.23 con costes indirectos) = 0.00

**P6FG.400.16** ud Filtro globo PN 16 Ø400
0 ud × 8051.61 (8534.71 con costes indirectos) = 0.00

**P6FG.100.25** ud Filtro globo PN 25 Ø100
0 ud × 1214.23 (1287.08 con costes indirectos) = 0.00

**P6FG.150.25** ud Filtro globo PN 25 Ø150
0 ud × 1854.97 (1966.27 con costes indirectos) = 0.00

**P6FG.200.25** ud Filtro globo PN 25 Ø200
0 ud × 2801.28 (2969.36 con costes indirectos) = 0.00

**P6FG.250.25** ud Filtro globo PN 25 Ø250
0 ud × 3761.63 (3987.33 con costes indirectos) = 0.00

**P6FG.300.25** ud Filtro globo PN 25 Ø300
0 ud × 5203.07 (5515.25 con costes indirectos) = 0.00

**P6FG.350.25** ud Filtro globo PN 25 Ø350
0 ud × 6995.14 (7414.85 con costes indirectos) = 0.00

**P6FR.400.16** ud Filtro paso recto PN 16 Ø400
0 ud × 4661.9 (4941.61 con costes indirectos) = 0.00

**P6FR.500.16** ud Filtro paso recto PN 16 Ø500
0 ud × 6566.88 (6960.89 con costes indirectos) = 0.00

**U03053060** ud Filtro paso recto PN 16 Ø600 (27/03/2012)
0 ud × 9850.23 (10441.24 con costes indirectos) = 0.00
Filtro colador de paso recto de gran capacidad, DN 600, PN 16, con malla de acero inoxidable, incluso tornillería de acero inoxidable, juntas elastoméricas, totalmente colocado y probado.

| Código | Ud | Descripción | Rendimiento | Precio | Importe |
|---|---|---|---|---|---|
| MAO-004 | h | Oficial 1ª | 2.6 | 17.53 | 45.58 |
| MT7114060 | ud | Filtro paso recto PN 16 Ø600 | 1 | 9804.65 | 9804.65 |
|  |  | Total |  |  | 9850.23 |

**P6FR.600.16** ud Filtro paso recto PN 16 Ø600
0 ud × 9850.23 (10441.24 con costes indirectos) = 0.00

**P6VRP.100.16** ud Válvula reductora presión membrana PN16 Ø100
0 ud × 805.39 (853.71 con costes indirectos) = 0.00

**P6VRP.150.16** ud Válvula reductora presión membrana PN16Ø150
0 ud × 1303.95 (1382.19 con costes indirectos) = 0.00

**P6VRP.200.16** ud Válvula reductora presión membrana PN16 Ø200
0 ud × 2147.7 (2276.56 con costes indirectos) = 0.00

**P6VRP.250.16** ud Válvula reductora presión membrana PN16 Ø250
0 ud × 2531.2 (2683.07 con costes indirectos) = 0.00

**P6VRP.300.16** ud Válvula reductora presión membrana PN16 Ø300
0 ud × 4678.92 (4959.66 con costes indirectos) = 0.00

**P6VRP.350.16** ud Válvula reductora presión membrana PN20 Ø350
0 ud × 5829.44 (6179.21 con costes indirectos) = 0.00

**P6VLL200.16** ud Válvula llenado pistón piloto PN16 Ø200+Lim.caudal+sost. presión
0 ud × 4309.32 (4567.88 con costes indirectos) = 0.00

**P6VLL300.16** ud Válvula llenado pistón piloto PN16 Ø300+Lim.caudal+sost. presión
0 ud × 7182.22 (7613.15 con costes indirectos) = 0.00

**TUB.FD.100AS** m Tubería de FD DN100 saneam. FA40+pp piezas+J.Flex+(PUXi+ZnAl)
0 m × 28.16 (29.85 con costes indirectos) = 0.00

**TUB.FD.100CS** m Tubería de FD DN100 saneam. PFA40+acerroj+(PUXi+ZnAl)
0 m × 33.23 (35.22 con costes indirectos) = 0.00

**TUB.FD.150AS** m Tubería de FD DN150 saneam. FA40+pp piezas+J.Flex+(PUXi+ZnAl)
0 m × 48.43 (51.34 con costes indirectos) = 0.00

**TUB.FD.150CS** m Tubería de FD DN150 saneam. PFA40+pp piezas+acerroj+(PUXi+ZnAl)
3 m × 57.15 (60.58 con costes indirectos) = 181.74

| Medición | Uds. | Largo | Parcial |
|---|---|---|---|
| Calderín vaciados | 1 | 3 | 3.00 |
| Total |  |  | 3 |

**TUB.FD.300CS** m Tubería de FD DN300 saneam PFA35+pp piezas+acerroj+(PUXi+ZnAl)
0 m × 99.08 (105.02 con costes indirectos) = 0.00

**TUB.FD.400CS** m Tubería de FD DN400 saneam. PFA30+pp piezas+acerroj+(PUXi+ZnAl)
0 m × 145.51 (154.24 con costes indirectos) = 0.00

**TUB.FD.400CSE** m Tubería de FD DN400 saneam. PFA30+pp piezas+acerrojada+exterior (26/05/2017)
26 m × 151 (160.06 con costes indirectos) = 4161.56
Tuberia de fundicion ductil de saneamiento de diametro nominal 400 mm con junta embridada y acerrojada, clase PFA30 según norma EN-598, con revestimiento interior de poliuretano según NF EN 15655, con recubrimiento exterior a base de capa de cinc - aluminio metálico enriquecido en cobre ZnAl 85-15 (Cu) de masa superficial 400 g/m² recubierta de una capa de pintura acrílica-pvdc o resina sintética compatible con zinc (tapa-poros de espesor medio> 80 micras), y especificaciones s/ PPTP, EN598, EN15655, marcado CE y NF. Incluyendo el material, piezas especiales, (uniones , codos, tes, reductoras, conos,..),carga, transporte y distribucion en obra, instalacion en zanja y pruebas de funcionamiento segun pliego. unidad totalmente terminad

| Código | Ud | Descripción | Rendimiento | Precio | Importe |
|---|---|---|---|---|---|
| MAO-004 | h | Oficial 1ª | 0.15 | 17.53 | 2.63 |
| MAO-007 | h | Peón general | 0.15 | 16.6 | 2.49 |
| MAQ-001B | h | Camión grúa 15 tn | 0.15 | 30 | 4.50 |
| MATTUBFS400C4 | m | Tub de FD san. Ø400 PH1 o sim. Rev int Poliuret o epoxi ceram. | 1 | 111.28 | 111.28 |
| % P.esp.fund1 | % | P.P. de piezas especiales, T, 30º,45º,90º,conos, reductoras, ... | 2 % | 120.90 | 2.42 |
| % P.esp.fund2 | % | P.P. tub. FD accerojada | 18 % | 123.32 | 22.20 |
| U03141B | KG | Resina epoxi exteriores tubería (material; 21/08/2018) | 0.05 | 109.83 | 5.49 |
|  |  | Total |  |  | 151 |

Relación comercial: 0.3262293702595

| Medición | Uds. | Largo | Parcial |
|---|---|---|---|
| Calderín | 1 | 20 | 20.00 |
|  | 1 | 6 | 6.00 |
| Total |  |  | 26 |

###### A1.2.1.7.2 REJAS,COMPUERTAS, P.GRÚA Y VARIOS (10/10/2000)
Importe: 313715.17

**P41ETT-001B** kg Acero inoxidable AISI-316L
0 kg × 5.64 (5.98 con costes indirectos) = 0.00

**P6REJA01** m² Reja gruesos AISI 316L Barrote 8x80,sep. 100mm,inc. 75º,8x40 (17/09/2015)
21.6 m² × 800.8 (848.85 con costes indirectos) = 18335.16
Reja manual de gruesos formada por perfiles laminados y tubulares, inclinación 75º Marca: Pramar o similar; Montaje: mural; Material: acero inoxidable AISI 316L, Barrote 8x80mm, separación barrote: 100mm, incluido marco, anclajes, estructura de apoyo e inclinación, lanza 10m rasqueta manual extensible para limpieza.
Protección anticorrosiva: - Tratamiento químico en baño de ácido (FH-NO3H). Limpieza con chorro de agua a presión
incluidos bastidores, anclajes y resto de elementos.
Unidad totalmente instalada s/ especificaciones técnicas

| Código | Ud | Descripción | Rendimiento | Precio | Importe |
|---|---|---|---|---|---|
| MATACER-05 | kg | Acero inoxidable AISI-316L | 140 | 5.2 | 728.00 |
| %MONT-10 | % | Montaje-10% equipos | 10 % | 728.00 | 72.80 |
|  |  | Total |  |  | 800.8 |

| Medición | Uds. | Largo | Ancho | Parcial |
|---|---|---|---|---|
| reja | 1 | 4.8 | 4.5 | 21.60 |
| Total |  |  |  | 21.6 |

**P6CESTA3** Ud Cesta de predesbaste 1,5x1,5x1,5 #100mm AISI-316 (EBG) (17/09/2015)
0 Ud × 15329.6 (16249.38 con costes indirectos) = 0.00
Cesta de predesbaste de dimensiones 1.5x1.5x1.5 m conformada por barrotes tubulares 4x80mm de paso 100 mm en estructura de acero inoxidable AIS316 , incluidos bastidores, amarre de tiro, cadena, marco y perfiles guía de entrada, placas de anclaje, base de apoyo, ganchos y refuerzos de estructura. Unidad totalmente instalada.

| Código | Ud | Descripción | Rendimiento | Precio | Importe |
|---|---|---|---|---|---|
| MATACER-05 | kg | Acero inoxidable AISI-316L | 2680 | 5.2 | 13936.00 |
| %MONT-10 | % | Montaje-10% equipos | 10 % | 13936.00 | 1393.60 |
|  |  | Total |  |  | 15329.6 |

**P6CESTA1** Ud Cesta de predesbaste 0.8x0.8x1.80m #50 mm (13/04/2020)
0 Ud × 9089.01 (9634.35 con costes indirectos) = 0.00
Cesta de predesbaste de dimensiones 0.8x0.8x1.8m conformada por barrotes tubulares de paso 50 mm y estructura de acero inoxidable, incluidos bastidores, marco guía de entrada, base de apoyo, y ganchos de tiro. Unidad totalmente instalada.

| Código | Ud | Descripción | Rendimiento | Precio | Importe |
|---|---|---|---|---|---|
| MAO-007 | h | Peón general | 2 | 16.6 | 33.20 |
| MAT6CESTA1 | Ud | Cesta 0.8x0.8x1.8m AISI316L (material; 13/04/2020) | 1 | 9050.56 | 9050.56 |
| MAQ-001A | h | Camión grúa- pluma corto | 0.2 | 26.27 | 5.25 |
|  |  | Total |  |  | 9089.01 |

**P6CESTA2** Ud Cesta de predesbaste 0.8x1.2x1.80m #50 mm (13/04/2020)
0 Ud × 10970.81 (11629.06 con costes indirectos) = 0.00
Cesta de predesbaste de dimensiones 0.8x1.2x1.8m conformada por barrotes tubulares de paso 50 mm y estructura de acero inoxidable, incluidos bastidores, marco guía de entrada, base de apoyo, y ganchos de tiro. Unidad totalmente instalada.

| Código | Ud | Descripción | Rendimiento | Precio | Importe |
|---|---|---|---|---|---|
| MAO-007 | h | Peón general | 2 | 16.6 | 33.20 |
| MAQ-001A | h | Camión grúa- pluma corto | 0.2 | 26.27 | 5.25 |
| MAT6CESTA2 | Ud | Cesta 0.8x1.2x1.8m AISI316L (material; 13/04/2020) | 1 | 10932.36 | 10932.36 |
|  |  | Total |  |  | 10970.81 |

**P6REJA02A** Ud Reja automática paso 40 mm inclinada EBAR Los Barrios (17/09/2015)
2 Ud × 65253.65 (69168.87 con costes indirectos) = 138337.74
Reja de desbaste automática EBAR los Barrios modelo RAKE MAX de Huber o similar.
Datos técnicos
Capacidad Q = 360 l/s
Luz de paso e = 40 mm
Perfil de la rejilla Perfil rectangular 60/8
Ancho del tamiz 1275 mm
Altura de los barrotes 2500 mm
Ancho total tamiz B = 1443 mm
Ángulo de instalación á = 75 °
Altura de descarga sobre coronación del canal 1130 mm (aprox)
Altura de descarga sobre fondo del canal H1 6630 mm (aprox)
Altura de la máquina sobre el fondo del canal H2 7685 mm (aprox)
Longitud de instalación F 2932 mm (aprox)
Número de peines 7
Descarga max. de residuos 4,3 m³/h
Material 316L (1.4404) o equivalente
Material de la cadena acero inoxidable, eslabones en 316 L, casquillo y bulón en AISI 431 o equivalente, Tipo de cadena: M112
Material Piñón 316L (1.4404) o equivalente
Peso m = 1786 kg sin tobogán de descarga y soporte (aprox)
Accionamiento del tamiz, Motor asíncrono
Fabricante Bauer o equivalente
Tipo BK60Z-74VH
Potencia nominal P = 2,2 kW
Intensidad nominal I = 4,6 A
Tensión U = 400 V
Frecuencia f = 50 Hz
Velocidad de salida del reductor n = 9,5 min-1
Grado de protección IP65
Protección del motor Protección del motor en cuadro eléctrico
Indice de protección sin protección Ex
Clase de aislamiento F
Factor de potencia 0,8
Nivel de eficiencia en energética IE3
protección contra sobrecarga Detector inductivo
Fabricante ifm electronic o equivalente Tipo NF5003
Grado de protección IP 67
El equipo se compone de las siguientes partes:
Reja filtrante incluyendo perfiles de conexión en extremos superior e inferior
Delantal de descarga con tobogán y cubierta de inspección abatible de acero inoxidable
Elementos de limpieza constando cada uno de peine y su soporte. El montaje es atornillado lo que les hace fácilmente desmontables y reemplazables
Cadenas de eslabones accionadas y conducidas por sendas ruedas dentadas, superior e inferior y guías laterales.
Pistas de apoyo de las cadenas de eslabones
Accionamiento con sistema de protección contra sobrecarga (según especificación)
Bastidor con cubierta superior que da soporte al mecanismo de limpieza de los peines incluidas las placas de fijación del equipo
Sistema de protección de sobrecarga electro-mecánico mediante control del par motor con final de carrera
Apoyos de las ruedas dentadas:
Ruedas superiores: rodamientos
Ruedas inferiores: cojinete cerámico sin mantenimiento
Labio de EPDM para estanqueidad lateral
Unidad totalmente instalada

| Código | Ud | Descripción | Rendimiento | Precio | Importe |
|---|---|---|---|---|---|
| MATREJA02A | Ud | Reja automática desbaste 40 mm EBAR los Barrios (material; 13/04/2020) | 1 | 59321.5 | 59321.50 |
| %MONT-10 | % | Montaje-10% equipos | 10 % | 59321.50 | 5932.15 |
|  |  | Total |  |  | 65253.65 |

**P6REJA02B** Ud Reja automática paso 40 mm inclinada EBAR Pte. Romano (17/09/2015)
0 Ud × 53425.2 (56630.71 con costes indirectos) = 0.00
Reja de desbaste automática EBAR Pte. Romano modelo RAKE MAX de Huber o similar.
Datos técnicos
Capacidad Q = 410 l/s
Luz de paso e = 40 mm
Perfil de la rejilla Perfil rectangular 60/8
Ancho del tamiz 1275 mm
Altura de los barrotes 2500 mm
Ancho total tamiz B = 1443 mm
Ángulo de instalación á = 75 °
Altura de descarga sobre coronación del canal 776 mm (aprox)
Altura de descarga sobre fondo del canal H1 4776 mm (aprox)
Altura de la máquina sobre el fondo del canal H2 2435 mm (aprox)
Longitud de instalación F 2435 mm (aprox)
Número de peines 7
Descarga max. de residuos 4,3 m³/h
Material 316L (1.4404) o equivalente
Material de la cadena acero inoxidable, eslabones en 316 L, casquillo y bulón en AISI 431 o equivalente, Tipo de cadena: M112
Material Piñón 316L (1.4404) o equivalente
Peso m = 1402 kg sin tobogán de descarga y soporte (aprox)
Accionamiento del tamiz, Motor asíncrono
Fabricante Bauer o equivalente
Tipo BK60Z-74VH
Potencia nominal P = 2,2 kW
Intensidad nominal I = 4,6 A
Tensión U = 400 V
Frecuencia f = 50 Hz
Velocidad de salida del reductor n = 9,5 min-1
Grado de protección IP65
Protección del motor Protección del motor en cuadro eléctrico
Indice de protección sin protección Ex
Clase de aislamiento F
Factor de potencia 0,8
Nivel de eficiencia en energética IE3
protección contra sobrecarga Detector inductivo
Fabricante ifm electronic o equivalente Tipo NF5003
Grado de protección IP 67
El equipo se compone de las siguientes partes:
Reja filtrante incluyendo perfiles de conexión en extremos superior e inferior
Delantal de descarga con tobogán y cubierta de inspección abatible de acero inoxidable
Elementos de limpieza constando cada uno de peine y su soporte. El montaje es atornillado lo que les hace fácilmente desmontables y reemplazables
Cadenas de eslabones accionadas y conducidas por sendas ruedas dentadas, superior e inferior y guías laterales.
Pistas de apoyo de las cadenas de eslabones
Accionamiento con sistema de protección contra sobrecarga (según especificación)
Bastidor con cubierta superior que da soporte al mecanismo de limpieza de los peines incluidas las placas de fijación del equipo
Sistema de protección de sobrecarga electro-mecánico mediante control del par motor con final de carrera
Apoyos de las ruedas dentadas:
Ruedas superiores: rodamientos
Ruedas inferiores: cojinete cerámico sin mantenimiento
Labio de EPDM para estanqueidad lateral
Unidad totalmente instalada

| Código | Ud | Descripción | Rendimiento | Precio | Importe |
|---|---|---|---|---|---|
| MATREJA02B | Ud | Reja automática desbaste 40 mm EBAR Pte Romano (material; 13/04/2020) | 1 | 48568.36 | 48568.36 |
| %MONT-10 | % | Montaje-10% equipos | 10 % | 48568.36 | 4856.84 |
|  |  | Total |  |  | 53425.2 |

**P6REJA02C** Ud Reja automática paso 40 mm inclinada EBAR San Roque (17/09/2015)
0 Ud × 65253.65 (69168.87 con costes indirectos) = 0.00
Reja de desbaste automática EBAR San Roque modelo RAKE MAX de Huber o similar.
Datos técnicos
Capacidad Q = 400 l/s
Luz de paso e = 40 mm
Perfil de la rejilla Perfil rectangular 60/8
Ancho del tamiz 1275 mm
Altura de los barrotes 2500 mm
Ancho total tamiz B = 1443 mm
Ángulo de instalación á = 75 °
Altura de descarga sobre coronación del canal 1443 mm (aprox)
Altura de descarga sobre fondo del canal H1 6630 mm (aprox)
Altura de la máquina sobre el fondo del canal H2 7685 mm (aprox)
Longitud de instalación F 2932 mm (aprox)
Número de peines 7
Descarga max. de residuos 4,3 m³/h
Material 316L (1.4404) o equivalente
Material de la cadena acero inoxidable, eslabones en 316 L, casquillo y bulón en AISI 431 o equivalente, Tipo de cadena: M112
Material Piñón 316L (1.4404) o equivalente
Peso m = 1786 kg sin tobogán de descarga y soporte (aprox)
Accionamiento del tamiz, Motor asíncrono
Fabricante Bauer o equivalente
Tipo BK60Z-74VH
Potencia nominal P = 2,2 kW
Intensidad nominal I = 4,6 A
Tensión U = 400 V
Frecuencia f = 50 Hz
Velocidad de salida del reductor n = 9,5 min-1
Grado de protección IP65
Protección del motor Protección del motor en cuadro eléctrico
Indice de protección sin protección Ex
Clase de aislamiento F
Factor de potencia 0,8
Nivel de eficiencia en energética IE3
protección contra sobrecarga Detector inductivo
Fabricante ifm electronic o equivalente Tipo NF5003
Grado de protección IP 67
El equipo se compone de las siguientes partes:
Reja filtrante incluyendo perfiles de conexión en extremos superior e inferior
Delantal de descarga con tobogán y cubierta de inspección abatible de acero inoxidable
Elementos de limpieza constando cada uno de peine y su soporte. El montaje es atornillado lo que les hace fácilmente desmontables y reemplazables
Cadenas de eslabones accionadas y conducidas por sendas ruedas dentadas, superior e inferior y guías laterales.
Pistas de apoyo de las cadenas de eslabones
Accionamiento con sistema de protección contra sobrecarga (según especificación)
Bastidor con cubierta superior que da soporte al mecanismo de limpieza de los peines incluidas las placas de fijación del equipo
Sistema de protección de sobrecarga electro-mecánico mediante control del par motor con final de carrera
Apoyos de las ruedas dentadas:
Ruedas superiores: rodamientos
Ruedas inferiores: cojinete cerámico sin mantenimiento
Labio de EPDM para estanqueidad lateral
Unidad totalmente instalada

| Código | Ud | Descripción | Rendimiento | Precio | Importe |
|---|---|---|---|---|---|
| MATREJA02C | Ud | Reja automática desbaste 40 mm EBAR S. Roque (material; 13/04/2020) | 1 | 59321.5 | 59321.50 |
| %MONT-10 | % | Montaje-10% equipos | 10 % | 59321.50 | 5932.15 |
|  |  | Total |  |  | 65253.65 |

**P6 SF01A** Ud Sinfín compactador ø355 L=8000mm;Q=8,00 m3/h AISI-316 (17/09/2015)
1 Ud × 22336.06 (23676.22 con costes indirectos) = 23676.22
Tornillo transportador y sinfín compactador ø355mm x long 5000mm AISI-316 modelo Ro8 355 5000 de Huber o similar
Datos técnicos
Medio a transportar residuos (compactados)
Capacidad 8 m³/h
Longitud para transporte 3970 mm
Longitud total del equipo 8000 mm
Ángulo de instalación 15 °
Diámetro del tornillo 355 mm
Dirección de transporte Screw shaft empuje
Peso 1120 kg
Material 316L (1.4404) o equivalente
Accionamiento, Motor asíncrono
Fabricante Bauer o equivalente
Tipo BF50-74W DPE09XB4C/C2-SP
Potencia nominal P = 2,2 kW
Intensidad nominal I = 4,6 A
Intensidad de arranque I = 32,2 A
Tensión U = 400 Y V
Frecuencia f = 50 Hz
Velocidad de salida del reductor n = 20 min-1
Velocidad de giro del motor n = 1450 min-1
Grado de protección IP65
Protección del motor Protección del motor en cuadro eléctrico
Indice de protección sin protección Ex
Clase de aislamiento F
Factor de potencia 0,8
Nivel de eficiencia en energética IE3
Peso 95 kg
Tolva de alimentación
Número de tolvas de entrada 2
Longitud 800 mm
Ancho 600 mm
Altura 1000 mm
Material 304L (1.4307) o equivalente
Unidad totalmente instalada, incluidas pruebas.

| Código | Ud | Descripción | Rendimiento | Precio | Importe |
|---|---|---|---|---|---|
| MT2001082N | Ud | Sinfin compactador DN355 L=5m (material; 13/04/2020) | 1 | 19714.09 | 19714.09 |
| %PRUEBAS-3 | % | Pruebas-3% válvulas | 3 % | 19714.09 | 591.42 |
| %MONT-10 | % | Montaje-10% equipos | 10 % | 20305.51 | 2030.55 |
|  |  | Total |  |  | 22336.06 |

**P6 CL01A** Ud Compactador-lavador WAP SL4 o similar (17/09/2015)
1 Ud × 39881.6 (42274.5 con costes indirectos) = 42274.50
Compactador-lavador
Datos técnicos
Reducción de peso esperada 65 - 75 %
Compactación del residuo a 35 - 40 %DS
Material 304L (1.4307) o equivalente
Longitud de equipo 2643 mm
Número de tolvas de entrada 1
Agua de lavado Agua de servicio, efluente secundario
Consumo de agua de lavado 8 l/s
Presión requerida 4 - 5 bar, 8 m³/h
Calidad del agua (Tamaño de partícula) 200 ìm
Conexión de agua 1 1/2" Acoplamiento GEKA
Accionamiento del tornillo, Motor asíncrono
Fabricante Bauer o equivalente
Potencia nominal P = 4 kW
Intensidad nominal I = 7,9 A
Tensión U = 400 V
Frecuencia f = 50 Hz
Velocidad de salida del reductor n = 17 min-1
Velocidad de giro del motor n = 1450 min-1
Grado de protección 65
Protección del motor Protección del motor en cuadro eléctrico
Peso 142 kg
Sonda de presión.
Fabricante VEGA o equivalente
Tensión 24 V DC
Señal de salida 4 - 20 mA
Rango de medida 0 - 400 mbar
Conexión a proceso 1 1/2 "
Indice de protección sin protección Ex
Accionamiento del impulsor
Cantidad 1
Tipo de impulsor Rodete vortex
Material del impulsor Fundición gris
Fabricante ABS o equivalente
Tipo XFP100 E
Potencia nominal P = 6 kW
Intensidad nominal I = 13,59 A
Tensión U = 400 Y/D V
Frecuencia f = 50 Hz
Velocidad de salida del reductor n = 0 min-1
Velocidad de giro del motor n = 1465 min-1
Grado de protección IP 68
Protección del motor Protección del motor en cuadro eléctrico
Indice de protección sin protección Ex EExd II BT 4
Tolva de alimentación
Número de tolvas de entrada 1
Longitud 800 mm
Ancho 800 mm
Altura 1500 mm
Material 304L (1.4307) o equivalente
Distribuidor de agua
Fabricante Electroválvula Bürkert Tipo 6281 o equivalente
Material latón
Cantidad 2
Tensión U = 24 V DC
Potencia nominal P = 8 W
Conexión a proceso 1"
Tubería de descarga
Longitud de la tubería cónica 2500 mm
Ángulo de descarga 45 °
Tipo de descarga
Válvula de esfera con
accionamiento eléctrico
Diámetro DN 100
Fabricante Deufra o equivalente
Tipo OA 08
Potencia nominal P = 0.1 kW
Intensidad nominal I = 0,6 A
Tensión U = 400 V
Frecuencia f = 50 Hz
Grado de protección IP 67
Indice de protección sin protección Ex
Cuadro eléctrico con panel táctil (HMI) Pretratamiento
Panel de control de acuerdo con las normas UVV y VDE equipado con todos los elementos requeridos para el funcionamiento automático del equipo. Esquemas eléctricos como parte del manual de instrucciones (una copia adicional en el cuadro eléctrico). Envolvente Rittal o similar, grado de protección IP 54, material en chapa de acero pintado RAL 7035. Incluye PLC y HMI. El cuadro eléctrico está diseñado de acuerdo con las condiciones ambientales descritas en la IEC 60204-1: Temperatura del aire: +5°C a +30°C, Humedad: 50% @ 40°C sin condensación, Sin contacto con gases corrosivos o agresivos, atmósfera explosiva, radiación, polvo, sales etc.
Unidad totalmente instalada, incluidas pruebas.

| Código | Ud | Descripción | Rendimiento | Precio | Importe |
|---|---|---|---|---|---|
| MTCL01A | Ud | Copactador-lavador WAP SL4 o similar (material; 06/10/2020) | 1 | 35200 | 35200.00 |
| %PRUEBAS-3 | % | Pruebas-3% válvulas | 3 % | 35200.00 | 1056.00 |
| %MONT-10 | % | Montaje-10% equipos | 10 % | 36256.00 | 3625.60 |
|  |  | Total |  |  | 39881.6 |

**P6TRIT01** ud Triturador caudal 1.200 l/s
0 ud × 87867.51 (93139.56 con costes indirectos) = 0.00

**P6TRIT02** ud Triturador caudal 580 l/s (EBG) (18/11/2011)
0 ud × 64331.56 (68191.45 con costes indirectos) = 0.00
Equipo de trituración de sólidos y fibras dimensionado para Qmax =580 l/s y condición de paso mínimo de10% Qmax., compuesto por materiales AISI-316 L, IP68 ATEX. 1450 rpm, 400V 50 Hz, Forma V; Aislamientpo F. modelo XRG136-1120QD-HCD de VOGELSANG o similar
Altura anchura mínima del canal: 1120 mm
Condiciones de operación
Medio aguas residuales
Caudal 2080 m³/h (approx. 580 l/s)
Contenido en sólidos Estándar
Temperatura <40ºC
pH neutral
Insensible al funcionamiento en seco
Cierre mecánico encartuchado
Se incluyen mangueras para el drenaje del aceite
Materiales de construcción
Rotores Acero especial de alta resistencia al desgaste
Anchura de las cuchillas 9.8 mm
Segmentos Acero
Placas de desgaste Acero especial de alta resistencia al desgaste
Cierre mecánico Blockring / Duronit
Juntas tóricas NBR
Diámetro del eje 50 mm
Motoreductor de engranages paralelos
Fabricante motor EMOD motoren GmbH
Tipo TMUIE2 160/4 - B5 - IP68
Potencia 4.0 kW
Voltage 400/690V
Frecuencia 50 Hz
Velocidad de salida 1485 rpm
Protección IP68
3 x termistores
Fabricante reductor Getriebebau Nord
Tipo SK4282 AZGH66 IEC160
Velocidad de salida aprox. 45 rpm
Unidades de ampliación de caudal con "cleaning fingers" incorporados
Material de construcción Acero inoxidable
Fabricante motor EMOD motoren GmbH
Tipo TMUIE2 80/4 - B14 - IP68
Nº unidades 2
Velocidad salida motor 1415 rpm
Nº de motores 2
Potencia 0.25 kW
Protección IP68
Reductor SK2282 AZGH66 IEC 90
Velocidad salida aprox. 14 rpm
Pintura:
Recubrimiento con pintura anti corrosiva. Acabado: RAL 3020 (rojo semáforo)
Motor: Recubrimiento con pintura anti corrosiva. Acabado: RAL 9006 (aluminio blanco)
Unidad totalmente instalada y probada, incluyendo guías de extracción

| Código | Ud | Descripción | Rendimiento | Precio | Importe |
|---|---|---|---|---|---|
| MATTRIT01B | ud | Triturador 580 l/s (material; 09/04/2020) | 1 | 59590.33 | 59590.33 |
| MATTRIT01D | ud | Cajón soporte triturador y extracción2 | 1 | 2867.5 | 2867.50 |
| %MONT-3 VAR | % | Montaje y pruebas-3% | 3 % | 62457.83 | 1873.73 |
|  |  | Total |  |  | 64331.56 |

**P6TRIT03** ud Triturador caudal 175 l/s
0 ud × 27359.83 (29001.42 con costes indirectos) = 0.00

**P6POLIP500G** Ud Polipasto giratorio elevación 500 Kg eléctrico (17/09/2015)
2 Ud × 2016.71 (2137.71 con costes indirectos) = 4275.42
Grua pluma giratoria extracción de elementos tanque de tormentas
Polipasto Eléctrico de 500 Kg
Servicio: Bombas y elmentos de tanque de tormentas
Tipo:Estructura metálica grua giratoria con anclaje a muro o base de hormigón. Brazo de 3,5m y altura 4,0m sobre base soporte
Capacidad de elevación: 500 Kg
Velocidad de elevación: 8-1.3 m/min ± 5%
Potencia del motor elevación: 5/ 0,83/ Aislamiento clase F
Protección: IP-54
Recorrido máx. de gancho: 8,0 m
Tensión de alimentación: 400 V 50 Hz
Cuadro local de accionamiento y paro
Final de carrera de rápida a lenta y final de carrera de seguridad
Prefrenado eléctrico a velocidad lenta con ahorro de ferodo un 35%
Cable de acero con infiltración plástica que alarga su vida un 30%
Limitador contra sobrecargas
Seguridades según RD 1215/97
Certificado CE, de cable y del gancho
Unidad totalmente instalada

| Código | Ud | Descripción | Rendimiento | Precio | Importe |
|---|---|---|---|---|---|
| MATEQPOL500G | Ud | Polipasto Eléctrico elevación 500 Kg (material; 26/07/2016) | 1 | 1702.58 | 1702.58 |
| %MONT-15 | % | Montaje-15% equipos | 15 % | 1702.58 | 255.39 |
| %PRUEBAS-3 | % | Pruebas-3% válvulas | 3 % | 1957.97 | 58.74 |
|  |  | Total |  |  | 2016.71 |

| Medición | Uds. | Parcial |
|---|---|---|
| Tamices | 2 | 2.00 |
| Total |  | 2 |

**P6POLIP1000** Ud Polipasto electrico 1.000 Kg. (26/10/2011)
0 Ud × 5171.26 (5481.54 con costes indirectos) = 0.00
Polipasto eléctrico
Tipo: Monorrail;
Capacidad: 1000 Kg;.carro eléctrico,
Recorrido definido en planos;
Velocidad de elevación: 6/1 m/min;
Potencia motor elevación: 0.75 kw;
Velocidad de traslación del carro: 20 m/min; Potencia motor de traslación del carro: 0,2 kw;
Velocidad del puente: 20 m/min;
Finales de carrera en los seis movimiento, Limitador de sobrecargas.
Cuadro de protección y accionamiento, cadenas y gancho.
Recorrido gancho 11.0m.
Unidad totalmente instalada incluido enrollador, riostras, cuadro de mando, cuadro de protección y accionamiento, cuadro de parada de emergencia, botonera inalámbrica.

| Código | Ud | Descripción | Rendimiento | Precio | Importe |
|---|---|---|---|---|---|
| MATPOLP1000A | Ud | Pue.grúa 1000 kG motorizado+Polipasto+cadenas+gancho (material; 26/10/2011) | 1 | 3511.26 | 3511.26 |
| MATPOLP1000B | Ud | Cuadro eléctrico Pue.grúa 1000 kG motorizado (material; 15/07/2013) | 1 | 324.61 | 324.61 |
| MATPOLP1000C | Ud | Mando inalámbrico P. Grúa 1000 (material; 15/07/2013) | 1 | 181.41 | 181.41 |
| MATPOLP1000F | m | Enrollador p.Grúa 1000 (material; 15/07/2013) | 1 | 348.49 | 348.49 |
| %MONT-15 | % | Montaje-15% equipos | 15 % | 4365.77 | 654.87 |
| %PRUEBAS-3 | % | Pruebas-3% válvulas | 3 % | 5020.64 | 150.62 |
|  |  | Total |  |  | 5171.26 |

**P6POLP1500** Ud Polipasto Eléctrico 1.500 Kg (17/09/2015)
0 Ud × 5352.39 (5673.53 con costes indirectos) = 0.00
Polipasto Eléctrico de 1.500 Kg s/ET-20 D3
Tipo: Monorraíl
Capacidad de elevación: 1.500 Kg
Velocidad de elevación: 8-1.3 m/min ± 5%
Potencia del motor elevación: 5/ 0,83/ Aislamiento clase F
Protección: IP-54
Velocidad de traslación: 2 -20 m/min ± 10%
Potencia del motor traslación: 0,85 kW- Aislamiento clase F
Protección: IP-54
Recorrido máx. de gancho: 5,0 m
Tensión de alimentación: 400 V 50 Hz
Final de carrera de rápida a lenta y final de carrera de seguridad
Prefrenado eléctrico a velocidad lenta con ahorro de ferodo un 35%
Cable de acero con infiltración plástica que alarga su vida un 30%
Limitador contra sobrecargas
Seguridades según RD 1215/97
Certificado CE, de cable y del gancho

| Código | Ud | Descripción | Rendimiento | Precio | Importe |
|---|---|---|---|---|---|
| MATPOLP1500 | Ud | Polipasto Eléctrico elevación 1.500 Kg (material; 30/09/2015) | 1 | 4518.68 | 4518.680 |
| %MONT-15 | % | Montaje-15% equipos | 15 % | 4518.680 | 677.802 |
| %PRUEBAS-3 | % | Pruebas-3% válvulas | 3 % | 5196.482 | 155.894 |
|  |  | Total |  |  | 5352.39 |

**P6POLIP2500** Ud Polipasto eléctrico 2500 Kg tipo-1 (17/09/2015)
0 Ud × 6580.84 (6975.69 con costes indirectos) = 0.00
Servicio: Nave pretratamiento
Capacidad de elevación: 2.500 Kg
Recorrido total del gancho: 4.4 m
Mecanismos: M5
MECANISMO DE ELEVACIÓN
Velocidad de elevación: 4/1,33 m/min.
Motor: Tipo: 2,6/0,86 Kw. - 1500/500 rpm - Y - 50 Hz
Accionamiento: Arranque directo
Tamaño del motor: 112M
MOVIMIENTO DE TRASLACIÓN DE PUENTE
Velocidad de traslación: 0¸ 40 m/min.
Motores-Freno: 2
Tipo: 0,96 Kw. - 1500 rpm - D - 87Hz
Accionamiento: Variador de frecuencia
Rueda: 4 ruedas de 160 mm.
Final de carrera de rápida a lenta y final de carrera de seguridad Prefrenado eléctrico a velocidad lenta con ahorro de ferodo un 35% Cable de acero con infiltración plástica que alarga su vida un 30%
Cable enrollador, mando de accionamiento, cuadro local con protecciones, etc.
Limitador contra sobrecargas
Seguridades según RD 1215/97
Certificado CE, de cable y del gancho
Unidad totalmente instalada y probada s/ especificaciones técnicas del CYII Gestión y ET 20-O1/NT

| Código | Ud | Descripción | Rendimiento | Precio | Importe |
|---|---|---|---|---|---|
| MATPOLIP2500 | ud | Polipasto elevación 2.5 Tn tipo-1 (material; 22/07/2016) | 1 | 5555.79 | 5555.79 |
| %MONT-15 | % | Montaje-15% equipos | 15 % | 5555.79 | 833.37 |
| %PRUEBAS-3 | % | Pruebas-3% válvulas | 3 % | 6389.16 | 191.67 |
|  |  | Total |  |  | 6580.84 |

**P6GRUA3500A** Ud Puente grúa y polipasto 3500 Kg Luz 15.2 (EBAR) (17/09/2015)
1 Ud × 18966.61 (20104.61 con costes indirectos) = 20104.61
Servicio: EBAR
Características:
Concepción: Grúa Puente
Nº de ramales: 2/1
Servicio: Interior
Capacidad de elevación: 3500 Kg
Luz entre ejes de railes: 15.2 m
Railes: 24.5m
Recorrido total del gancho: 15 m
Clasificación:
Estructura: S275JR y S316
Mecanismos: M5
MECANISMO DE ELEVACIÓN
Velocidad de elevación: 4/1,33 m/min.
Motor: Tipo: 2,6/0,86 Kw. - 1500/500 rpm - Y - 50 Hz
Accionamiento: Arranque directo
Tamaño del motor: 112M
MOVIMIENTO DE TRASLACIÓN DE CARRO
Velocidad de traslación: 0¸ 20 m/min.
Motor(es)-Freno: 1
Tipo: 0,96 Kw. - 1500 rpm - D - 87Hz
Accionamiento: Variador de frecuencia
Rueda: 4 ruedas de 130 mm.
MOVIMIENTO DE TRASLACIÓN DE PUENTE
Velocidad de traslación: 0¸ 40 m/min.
Motores-Freno: 2
Tipo: 0,96 Kw. - 1500 rpm - D - 87Hz
Accionamiento: Variador de frecuencia
Rueda: 4 ruedas de 160 mm.
VARIOS
La grúa irá provista de: 30 m de alimentación eléctrica mediante manguera plana de neopreno, Motores trifásicos con rotor en jaula de ardilla, Aislamiento Clase F, protección IP55, freno electromagnéticos, limitador de carga y finales de carrera en todos los movimientos
Chorreado de la estructura metálica (ET-70C)
Mandos por medio de botonera de pulsadores desplazable a lo largo del puente e independientemente del carro polipasto.
La grúa irá provista de variador en puente.
Incluye suministro y montaje (interior) de línea de alimentación eléctrica blindada de 4/40 Amp. sin juntas de dilatación, para 1 grúa(s), siendo la toma de corriente extrema.
Plataforma elevadora para el montaje de la línea
Enrollador de cable y cuadros de protección local
RODADURA
24.5 m. de carril para la rodadura de la(s) Grúa(s) para distancia máxima de 6,0 m entre apoyos y cuadrado 40*30 apoyado todo el conjunto en ménsulas del edificio
Unidad totalmente instalada con frenos, topes, .. y probada s/ especificaciones técnicas y normativa vigente.

| Código | Ud | Descripción | Rendimiento | Precio | Importe |
|---|---|---|---|---|---|
| MATGRUA35 | ud | Puente Grúa Luz: 15.2 m, 3.5 Tm (material; 12/05/2016) | 1 | 16012.33 | 16012.33 |
| %MONT-15 | % | Montaje-15% equipos | 15 % | 16012.33 | 2401.85 |
| %PRUEBAS-3 | % | Pruebas-3% válvulas | 3 % | 18414.18 | 552.43 |
|  |  | Total |  |  | 18966.61 |

**P6GRUA3500B** Ud Puente grúa y polipasto 3500 Kg L= 13,0 (EBAR Pte Romano) (17/09/2015)
0 Ud × 16982.8 (18001.77 con costes indirectos) = 0.00
Servicio: EBAR
Características:
Concepción: Grúa Puente
Nº de ramales: 2/1
Servicio: Interior
Capacidad de elevación: 3500 Kg
Luz entre ejes de railes: 13.0 m
Railes: 24.5m
Recorrido total del gancho: 15 m
Clasificación:
Estructura: S275JR y S316
Mecanismos: M5
MECANISMO DE ELEVACIÓN
Velocidad de elevación: 4/1,33 m/min.
Motor: Tipo: 2,6/0,86 Kw. - 1500/500 rpm - Y - 50 Hz
Accionamiento: Arranque directo
Tamaño del motor: 112M
MOVIMIENTO DE TRASLACIÓN DE CARRO
Velocidad de traslación: 0¸ 20 m/min.
Motor(es)-Freno: 1
Tipo: 0,96 Kw. - 1500 rpm - D - 87Hz
Accionamiento: Variador de frecuencia
Rueda: 4 ruedas de 130 mm.
MOVIMIENTO DE TRASLACIÓN DE PUENTE
Velocidad de traslación: 0¸ 40 m/min.
Motores-Freno: 2
Tipo: 0,96 Kw. - 1500 rpm - D - 87Hz
Accionamiento: Variador de frecuencia
Rueda: 4 ruedas de 160 mm.
VARIOS
La grúa irá provista de: 30 m de alimentación eléctrica mediante manguera plana de neopreno, Motores trifásicos con rotor en jaula de ardilla, Aislamiento Clase F, protección IP55, freno electromagnéticos, limitador de carga y finales de carrera en todos los movimientos
Chorreado de la estructura metálica (ET-70C)
Mandos por medio de botonera de pulsadores desplazable a lo largo del puente e independientemente del carro polipasto.
La grúa irá provista de variador en puente.
Incluye suministro y montaje (interior) de línea de alimentación eléctrica blindada de 4/40 Amp. sin juntas de dilatación, para 1 grúa(s), siendo la toma de corriente extrema.
Plataforma elevadora para el montaje de la línea
Enrollador de cable y cuadros de protección local
RODADURA
24.5 m. de carril para la rodadura de la(s) Grúa(s) para distancia máxima de 6,0 m entre apoyos y cuadrado 40*30 apoyado todo el conjunto en ménsulas del edificio
Unidad totalmente instalada con frenos, topes, .. y probada s/ especificaciones técnicas y normativa vigente.

| Código | Ud | Descripción | Rendimiento | Precio | Importe |
|---|---|---|---|---|---|
| MATGRUA35B | ud | Puente Grúa Luz: 13.0 m, 3.5 Tm (material; 15/04/2020) | 1 | 14337.52 | 14337.52 |
| %MONT-15 | % | Montaje-15% equipos | 15 % | 14337.52 | 2150.63 |
| %PRUEBAS-3 | % | Pruebas-3% válvulas | 3 % | 16488.15 | 494.64 |
|  |  | Total |  |  | 16982.8 |

**P6POLIPCARRI1** m Carril rodadura polipasto hasta 2500 kg (23/03/2017)
0 m × 70.97 (75.23 con costes indirectos) = 0.00
Carril para polipasto hasta 1500 Kg incl anclajes. Unidad totalmente terminada.

| Código | Ud | Descripción | Rendimiento | Precio | Importe |
|---|---|---|---|---|---|
| MAO-001 | h | Cuadrilla "A" | 0.1 | 42 | 4.20 |
| MAQ-001C | h | Camión grúa 20 Tm. | 0.1 | 35.61 | 3.56 |
| MATPOLIP1500D | m | Car.para la rod.de las Grú.for.con perfil... (material; 29/05/2017) | 1 | 63.21 | 63.21 |
|  |  | Total |  |  | 70.97 |

**P6PGRUACARRI5** m Carril rodadura de las Puente Grúa hasta 5000 Kg (17/09/2015)
48.2 m × 86.91 (92.12 con costes indirectos) = 4440.18
Carril para la rodadura de las puente grúa hasta 5000 Kg incl anclajes. Unidad totalmente terminada.

| Código | Ud | Descripción | Rendimiento | Precio | Importe |
|---|---|---|---|---|---|
| MATPGRUA5000D | m | Car.para la rod.de las Grú.for.con perfil... (material; 29/05/2017) | 1 | 79.01 | 79.01 |
| %MONT-10 | % | Montaje-10% equipos | 10 % | 79.01 | 7.90 |
|  |  | Total |  |  | 86.91 |

| Medición | Uds. | Largo | Parcial |
|---|---|---|---|
| Carril | 2 | 24.1 | 48.20 |
| Total |  |  | 48.2 |

**P6PGRUAMANG** m Toma de cor.Ser.: Alimentación eléctric. Puente grúa y polipast (10/10/2000)
1 m × 12.19 (12.92 con costes indirectos) = 12.92
Toma de corriente. Servicio: Alimentación eléctrica a puentres grúas y polipastos. Tipo: manguera plana de neopreno incluido todo el aparellaje eléctrico.

| Código | Ud | Descripción | Rendimiento | Precio | Importe |
|---|---|---|---|---|---|
| MAO-001 | h | Cuadrilla "A" | 0.01 | 42 | 0.42 |
| MAT6PGRUAMANG | m | Toma de cor..Ser.:Ali.elé.a pue.grú.y pol... (material; 10/10/2000) | 1 | 11.77 | 11.77 |
|  |  | Total |  |  | 12.19 |

**P6BIVAL1-500** Ud Cuchara bivalva electrohidráulica 500l. (26/10/2011)
1 Ud × 4654.84 (4934.13 con costes indirectos) = 4934.13
UD Cuchara bivalva.
- Servicio: Extracción de sólidos del pozo de gruesos.
- Características:-Tipo: anfibia.
- Marca: BLUG o similar.
- Capacidad (litros): 500.
- Peso (kg): 650.
- Presión de trabajo (bar): 120
-Tiempo de cierre (s): 8.
-Tiempo de apertura (s): 4.
- Incluye peine y orificios de escurrido.
Accionamiento: electrohidráulico de doble efecto.-Motor eléctrico:
- Potencia nominal (kW): 4,0. - Velocidad (rpm): 1500. Materiales:
- Acero s355 JR pintado
.- Acabado:-3 capas de recubrimiento de pintura alquitrán-epoxi de color negro, curada con poliamida de 2 componentes, con un espesor de 50 micras por cada capa de película seca.
Unidad totalmente instalada y probada

| Código | Ud | Descripción | Rendimiento | Precio | Importe |
|---|---|---|---|---|---|
| MAO-001 | h | Cuadrilla "A" | 3 | 42 | 126.00 |
| MAQ-001C | h | Camión grúa 20 Tm. | 3 | 35.61 | 106.83 |
| MAT6BIV1-500 | Ud | Cuc.biv.ele.aut.anf.y aut..Mar.:VIC.o equ...500l (material; 26/10/2011) | 1 | 4422.01 | 4422.01 |
|  |  | Total |  |  | 4654.84 |

**P6BIVAL2-500** Ud Cuadro y enrollador para cuchara bivalva 500l (26/10/2011)
1 Ud × 1464.7 (1552.58 con costes indirectos) = 1552.58
Cuadro y enrollador para cuchara bivalva. Ud. instalada

| Código | Ud | Descripción | Rendimiento | Precio | Importe |
|---|---|---|---|---|---|
| MAO-001 | h | Cuadrilla "A" | 2 | 42 | 84.00 |
| MAQ-001C | h | Camión grúa 20 Tm. | 0.5 | 35.61 | 17.81 |
| MAT6BIVA2-500 | Ud | Cuadro y enrollador para cuchara bivalva 500l 5Kw (material; 26/10/2011) | 1 | 1362.89 | 1362.89 |
|  |  | Total |  |  | 1464.7 |

**P6BIVAL3-500** Ud Est.para apo.y esc. de la cuchara bivalva 500l (26/10/2011)
1 Ud × 1159.99 (1229.59 con costes indirectos) = 1229.59
Estructura para apoyo y escurrido de la cuchara bivalva, soportes y elementos asociados. Unidad completamente instalada

| Código | Ud | Descripción | Rendimiento | Precio | Importe |
|---|---|---|---|---|---|
| MAO-001 | h | Cuadrilla "A" | 1 | 42 | 42.00 |
| MAQ-001C | h | Camión grúa 20 Tm. | 3 | 35.61 | 106.83 |
| MAT6BIVA3-500 | Ud | Est.para apo.y esc. de la cuchara bivalva 500l (material; 26/10/2011) | 1 | 1011.16 | 1011.16 |
|  |  | Total |  |  | 1159.99 |

| Medición | Uds. | Parcial |
|---|---|---|
| DP ** | 1 | 1.00 |
| Total |  | 1 |

**P6CONT5** Ud Contenedor metálico 5 m3. (10/10/2000)
0 Ud × 693.25 (734.85 con costes indirectos) = 0.00
Contenedor para recogida de residuos de las siguientes características. Marca: CODESA o equivalente. Capacidad: 5 m3. Dotado de tapas abatibles. Material: metálico de chapa de acero (S275 JR) con refuerzos en perfiles laminados.

| Código | Ud | Descripción | Rendimiento | Precio | Importe |
|---|---|---|---|---|---|
| MATCONT5 | Ud | Contenedor 5 m3+tapa (material; 10/10/2000) | 1 | 693.25 | 693.25 |
|  |  | Total |  |  | 693.25 |

| Medición | Parcial |
|---|---|
| DP ** |  |
| Total | 0 |

**P6CONT7** Ud Contenedor metálico 7 m3. (17/09/2015)
2 Ud × 1232.13 (1306.06 con costes indirectos) = 2612.12
Contenedor para recogida de residuos. Capacidad: 7 m3. Dotado de tapas abatibles. Material: metálico de chapa de acero (S275 JR) con refuerzos en perfiles laminados. Unidad totalmente instalada s/ especificaciones técnicas.

| Código | Ud | Descripción | Rendimiento | Precio | Importe |
|---|---|---|---|---|---|
| MATCONT7 | Ud | Contenedor 7m3+tapa (material; 13/04/2020) | 1 | 1120.12 | 1120.12 |
| %MONT-10 | % | Montaje-10% equipos | 10 % | 1120.12 | 112.01 |
|  |  | Total |  |  | 1232.13 |

**P6CM2.0X2.5A** Ud Compuerta Mural 2000x2500 AISI-316L motoizada H<=5m EBAR (21/11/2011)
0 Ud × 17128.96 (18156.7 con costes indirectos) = 0.00
Compuerta mural de accionamiento motorizado 2.000x2.500 mm, de acero inoxidable AISI-316L, Cierre a 4 lados en EPDM. Estanqueidad de acuerdo a la norma DIN 19569-4. Accionamiento mediante actuador eléctrico 400/3/50Hz, SERVOMOTOR. Limitador de par, volante manual de emergencia y finales de carrera. Husillo en acero inoxidable AISI-316L. Columna de maniobra en GJS500. Altura desde la solera hasta la columna de hasta 10m, Columna de agua hasta 5 metros. Tratamiento superficial del acero inoxidable mediante chorreado con microesferas de vidrio de silicato sódico cálcico granulado, grado SA 2 1/2. ·Bastidor, estructura y refuerzos: AISI-316L. Tablero: AISI-316L. Guías de deslizamiento y cuñas: PE. Husillo: AISI-316. Estanqueidad: Cierre en bronce-bronce y EPDM, banda de neopreno. Tuerca de accionamiento: bronce Tornillería: acero inoxidable A4, Mando manual de emergencia con volante y embrague. Indicador mecánico de posición. Interruptores fin de carrera (arriba-abajo). Limitador de para (T/C). Incluso operaciones previas de preparación de soporte para el montaje y p.p. de obra civil correspondiente, incluido recibido de compuerta a base de suministro y colocación de cemento sin retracción, anclajes, pequeño encofrado y reparaciones finales en zonas vistas. Unidad totalmente terminada e instalada.

| Código | Ud | Descripción | Rendimiento | Precio | Importe |
|---|---|---|---|---|---|
| MATACER-05 | kg | Acero inoxidable AISI-316L | 25 | 5.2 | 130.00 |
| MATCMMOTORIZ1 | Ud | Servomotor compuerta +VF+volant emerg. hasta 3 Kw (material; 21/11/2011) | 1 | 1685.28 | 1685.28 |
| MATCMMOROIZ2 | Ud | Control de posición lineal + fin de carrera compuerta mural (material; 21/11/2011) | 1 | 315.07 | 315.07 |
| MATCM2.0X2.5A | Ud | Compuerta mural husillo 2000X2500 AISI 316L reforzada H<14m (material; 13/04/2020) | 1 | 13441.43 | 13441.43 |
| %10-MONTAJE | % | Montaje y pruebas-10% | 10 % | 15571.78 | 1557.18 |
|  |  | Total |  |  | 17128.96 |

**P6CM2.0X1.5A** Ud Compuerta Mural 2000x1500 AISI-316L motoizada H<=5m EBAR (21/11/2011)
4 Ud × 11707.58 (12410.03 con costes indirectos) = 49640.12
Compuerta mural de accionamiento motorizado 2.000x1.500 mm, de acero inoxidable AISI-316L, Cierre a 4 lados en EPDM. Estanqueidad de acuerdo a la norma DIN 19569-4. Accionamiento mediante actuador eléctrico 400/3/50Hz, SERVOMOTOR. Limitador de par, volante manual de emergencia y finales de carrera. Husillo en acero inoxidable AISI-316L. Columna de maniobra en GJS500. Altura desde la solera hasta la columna de hasta 10m, Columna de agua hasta 5 metros. Tratamiento superficial del acero inoxidable mediante chorreado con microesferas de vidrio de silicato sódico cálcico granulado, grado SA 2 1/2. ·Bastidor, estructura y refuerzos: AISI-316L. Tablero: AISI-316L, Guías de deslizamiento y cuñas: PE. Husillo: AISI-316. Estanqueidad: Cierre en bronce-bronce y EPDM, banda de neopreno. Tuerca de accionamiento: bronce Tornillería: acero inoxidable A4, Mando manual de emergencia con volante y embrague. Indicador mecánico de posición. Interruptores fin de carrera (arriba-abajo). Limitador de para (T/C). Incluso operaciones previas de preparación de soporte para el montaje y p.p. de obra civil correspondiente, incluido recibido de compuerta a base de suministro y colocación de cemento sin retracción, anclajes, pequeño encofrado y reparaciones finales en zonas vistas. Unidad totalmente terminada e instalada.

| Código | Ud | Descripción | Rendimiento | Precio | Importe |
|---|---|---|---|---|---|
| MATACER-05 | kg | Acero inoxidable AISI-316L | 25 | 5.2 | 130.00 |
| MATCMMOTORIZ1 | Ud | Servomotor compuerta +VF+volant emerg. hasta 3 Kw | 1 | 1685.28 | 1685.28 |
| MATCMMOROIZ2 | Ud | Control de posición lineal + fin de carrera compuerta mural | 1 | 315.07 | 315.07 |
| MATCM2.0X1.5A | Ud | Compuerta mural husillo 2000X1500 AISI 316L reforzada H<14m (material; 13/04/2020) | 1 | 8512.9 | 8512.90 |
| %10-MONTAJE | % | Montaje y pruebas-10% | 10 % | 10643.25 | 1064.33 |
|  |  | Total |  |  | 11707.58 |

| Medición | Uds. | Parcial |
|---|---|---|
| canales | 4 | 4.00 |
| Medición teorica incl. p.p. perfilería |  |  |
| Total |  | 4 |

**P6CM1.4X1.0A** Ud Compuerta Mural 1400x1000 AISI-316L motoiz. H<=5m EBAR (21/11/2011)
0 Ud × 6397.55 (6781.4 con costes indirectos) = 0.00
Compuerta mural de accionamiento motorizado 1.400x1.000 mm, de acero inoxidable AISI-316L, Cierre a 4 lados en EPDM. Estanqueidad de acuerdo a la norma DIN 19569-4. Accionamiento mediante actuador eléctrico. 400/3/50Hz, SERVOMOTOR. Limitador de par, volante manual de emergencia y finales de carrera. Husillo en acero inoxidable AISI-316L. Columna de maniobra en GJS500. Altura desde la solera hasta la columna de hasta 10m, Columna de agua hasta 5 metros. Tratamiento superficial del acero inoxidable mediante chorreado con microesferas de vidrio de silicato sódico cálcico granulado, grado SA 2 1/2. Bastidor, estructura y refuerzos: AISI-316L. Tablero: AISI-316L, Guías de deslizamiento y cuñas: PE. Husillo: AISI-316L. Estanqueidad: Cierre en bronce-bronce y EPDM, banda de neopreno. Tuerca de accionamiento: bronce Tornillería: acero inoxidable A4 , Mando manual de emergencia con volante y embrague. Indicador mecánico de posición. Interruptores fin de carrera (arriba-abajo). Limitador de para (T/C). Incluso operaciones previas de preparación de soporte para el montaje y p.p. de obra civil correspondiente, incluido recibido de compuerta a base de suministro y colocación de cemento sin retracción, anclajes, pequeño encofrado y reparaciones finales en zonas vistas. Unidad totalmente terminada e instalada.

| Código | Ud | Descripción | Rendimiento | Precio | Importe |
|---|---|---|---|---|---|
| MATACER-05 | kg | Acero inoxidable AISI-316L | 10 | 5.2 | 52.00 |
| MATCMMOTORIZ1 | Ud | Servomotor compuerta +VF+volant emerg. hasta 3 Kw | 1 | 1685.28 | 1685.28 |
| MATCMMOROIZ2 | Ud | Control de posición lineal + fin de carrera compuerta mural | 1 | 315.07 | 315.07 |
| MATCM1.4X1.0A | Ud | Compuerta mural husillo 1400x1000 AISI 316L reforzada H<14m (material; 13/04/2020) | 1 | 3763.6 | 3763.60 |
| %10-MONTAJE | % | Montaje y pruebas-10% | 10 % | 5815.95 | 581.60 |
|  |  | Total |  |  | 6397.55 |

**P6CM1.4X2.0A** Ud Compuerta Mural 1400x2000 AISI-316L motoiz. H<=5m EBAR (21/11/2011)
0 Ud × 10544.7 (11177.38 con costes indirectos) = 0.00
Compuerta mural de accionamiento motorizado 1.400x2.000 mm, de acero inoxidable AISI-316L, Cierre a 4 lados en EPDM. Estanqueidad de acuerdo a la norma DIN 19569-4. Accionamiento mediante actuador eléctrico. 400/3/50Hz, SERVOMOTOR. Limitador de par, volante manual de emergencia y finales de carrera. Husillo en acero inoxidable AISI-316L. Columna de maniobra en GJS500. Altura desde la solera hasta la columna de hasta 10m, Columna de agua hasta 5 metros. Tratamiento superficial del acero inoxidable mediante chorreado con microesferas de vidrio de silicato sódico cálcico granulado, grado SA 2 1/2. ·Bastidor, estructura y refuerzos: AISI-316L. Tablero: AISI-316L, Guías de deslizamiento y cuñas: PE. Husillo: AISI-316L. Estanqueidad: Cierre en bronce-bronce y EPDM, banda de neopreno. Tuerca de accionamiento: bronce Tornillería: acero inoxidable A4 , Mando manual de emergencia con volante y embrague. Indicador mecánico de posición. Interruptores fin de carrera (arriba-abajo). Limitador de para (T/C). Incluso operaciones previas de preparación de soporte para el montaje y p.p. de obra civil correspondiente, incluido recibido de compuerta a base de suministro y colocación de cemento sin retracción, anclajes, pequeño encofrado y reparaciones finales en zonas vistas. Unidad totalmente terminada e instalada.

| Código | Ud | Descripción | Rendimiento | Precio | Importe |
|---|---|---|---|---|---|
| MATACER-05 | kg | Acero inoxidable AISI-316L | 10 | 5.2 | 52.00 |
| MATCMMOTORIZ1 | Ud | Servomotor compuerta +VF+volant emerg. hasta 3 Kw | 1 | 1685.28 | 1685.28 |
| MATCMMOROIZ2 | Ud | Control de posición lineal + fin de carrera compuerta mural | 1 | 315.07 | 315.07 |
| MATCM1.4X2.0A | Ud | Compuerta mural husillo 1400x2000 AISI 316L reforzada H<14m (material; 15/07/2013) | 1 | 7533.74 | 7533.74 |
| %10-MONTAJE | % | Montaje y pruebas-10% | 10 % | 9586.09 | 958.61 |
|  |  | Total |  |  | 10544.7 |

**P6CM1.1X2.0A** Ud Compuerta Mural 1150x2000 AISI-316L motoiz. H<=5m EBAR (21/11/2011)
0 Ud × 9058.95 (9602.49 con costes indirectos) = 0.00
Compuerta mural de accionamiento motorizado 1.150x2.000 mm, de acero inoxidable AISI-316L, Cierre a 4 lados en EPDM. Estanqueidad de acuerdo a la norma DIN 19569-4. Accionamiento mediante actuador eléctrico. 400/3/50Hz, SERVOMOTOR. Limitador de par, volante manual de emergencia y finales de carrera. Husillo en acero inoxidable AISI-316L. Columna de maniobra en GJS500. Altura desde la solera hasta la columna de hasta 14m, Columna de agua hasta 12 metros. Tratamiento superficial del acero inoxidable mediante chorreado con microesferas de vidrio de silicato sódico cálcico granulado, grado SA 2 1/2. ·Bastidor, estructura y refuerzos: AISI-316L. Tablero: AISI-316L, Guías de deslizamiento y cuñas: PE. Husillo: AISI-316L. Estanqueidad: Cierre en bronce-bronce y EPDM, banda de neopreno. Tuerca de accionamiento: bronce Tornillería: acero inoxidable A4 , Mando manual de emergencia con volante y embrague. Indicador mecánico de posición. Interruptores fin de carrera (arriba-abajo). Limitador de para (T/C). Incluso operaciones previas de preparación de soporte para el montaje y p.p. de obra civil correspondiente, incluido recibido de compuerta a base de suministro y colocación de cemento sin retracción, anclajes, pequeño encofrado y reparaciones finales en zonas vistas. Unidad totalmente terminada e instalada.

| Código | Ud | Descripción | Rendimiento | Precio | Importe |
|---|---|---|---|---|---|
| MATACER-05 | kg | Acero inoxidable AISI-316L | 10 | 5.2 | 52.00 |
| MATCMMOTORIZ1 | Ud | Servomotor compuerta +VF+volant emerg. hasta 3 Kw | 1 | 1685.28 | 1685.28 |
| MATCMMOROIZ2 | Ud | Control de posición lineal + fin de carrera compuerta mural | 1 | 315.07 | 315.07 |
| MATCM1.1X2.0A | Ud | Compuerta mural husillo 1100x2000 AISI 316L reforzada H<5m (material; 13/04/2020) | 1 | 6183.06 | 6183.06 |
| %10-MONTAJE | % | Montaje y pruebas-10% | 10 % | 8235.41 | 823.54 |
|  |  | Total |  |  | 9058.95 |

**P6AGIT01** Ud Agitador Sumergible 3,5 kW, hélice 300 mm Ø, 972 rpm (EBAR) (17/09/2015)
1 Ud × 2160.26 (2289.88 con costes indirectos) = 2289.88
Agitador sumergible para aguas residuales, con hélice dinámica de alto rendimiento y sistema de auto-limpieza de álabes.
Diámetro de la hélice: 300 mm
Velocidad de la hélice: 972 rpm
Ángulo de la hélice: º
Número de álabes: 3
Motor:
Motor trifásico con rotor en jaula de ardilla. Clase de protección IP 68 y estator con aislamiento clase F
(155 ºC). Los agitadores modelo XRW 210 y XRW 300 tienen aislamiento clase H con desactivación a
140 ºC. Sumergencia máxima 20 m. Sistema de arranque directo. El motor es apto para servicio
continuo. Ejecución compacta con eje de una sola pieza.
Datos del motor:
Potencia nominal en el eje (P2): 2,9 kW
Potencia nominal absorbida de red (P1): 3,5 kW
Tensión nominal: 400 V
Frecuencia nominal: 50 Hz
Intensidad nominal: 7,2 A
Factor de potencia 0,71
Longitud (tipo) del cable: 10 (CSM-S1BN8-F) m
Protección del motor:
Protecciones térmicas: TCS con sensor en el estátor (opcional sensor PTC o PT100 en estátor).
Protecciones de estanqueidad: sistema DI con sensores en en la cámara de aceite, motor y caja de
conexiones
Materiales:
Carcasa del motor: 1.4571 (AISI 316)
Hélice: 1.4460 (AISI 329)
Eje del motor: 1.4571 (AISI 316)
Tornillería: 1.4401 (AISI 316)
Soporte: 1.4408 / poliamida (CF-8M)
Protección anticorrosiva: suministro estándar con un recubrimiento epoxi de 120 micras. Opcional para
equipos en ejecución EC de recubrimiento epoxi de 400 micras (360 micras para RW 900).
Peso: 93 kg
Reductora (sólo para RW 900):
Sistema de engranajes planetarios de alto rendimiento. Gran resistencia a la fatiga y desgaste, con una
vida útil estimada de 100.000 horas.
Otros:
Hélice de diseño optimizado, con excelente efecto de autolimpieza, para un funcionamiento carente de
vibraciones. Diseñada para conseguir grandes empujes y, por tanto, un gran caudal en dirección axial.
Anillo deflector de sólidos patentado, que protege la junta mecánica de posibles daños causados por la
entrada de materiales sólidos y fibrosos.
Rodamientos lubricados de por vida y libres de mantenimiento. Diseñados para una vida útil estimada de
más de 100.000 horas de funcionamiento.
Opciones y accesorios:
Versión antideflagrante, aro de corriente, juntas en vitón, manguito protector de cable (vitón o
VA-25), cable EMC.
Accesorios: asa de elevación, ajuste del ángulo en vertical, amortiguador de vibraciones, pantalla
anti-vórtices, sistema de lavado de junta mecánica.

| Código | Ud | Descripción | Rendimiento | Precio | Importe |
|---|---|---|---|---|---|
| MATEQAGITADO2 | Ud | Agitador Sumergible 3,5 kW, hélice 300 mm Ø, 972 rpm (material; 30/09/2015) | 1 | 1823.77 | 1823.77 |
| %MONT-15 | % | Montaje-15% equipos | 15 % | 1823.77 | 273.57 |
| %PRUEBAS-3 | % | Pruebas-3% válvulas | 3 % | 2097.34 | 62.92 |
|  |  | Total |  |  | 2160.26 |

###### A1.2.1.7.3 ALIVIO (17/09/2015)
Importe: 70513

**P6DEFL1** m² Plancha deflectora 5 mm AISI-316L (17/09/2015)
0 m² × 331.76 (351.67 con costes indirectos) = 0.00
Plancha deflectora de flotantes, AISI-316L, de 5 mm , incluso piezas y elementos de sujeción, perfilería AISI-316L, andamiaje, medios auxiliares y p.p de trabajo de instalación, recibido con mortero sin retracción garantizando su estanqueidad en la obra civil. Unidad totalmente instalada.

| Código | Ud | Descripción | Rendimiento | Precio | Importe |
|---|---|---|---|---|---|
| MATACER-05 | kg | Acero inoxidable AISI-316L | 58 | 5.2 | 301.60 |
| %10-MONTAJE | % | Montaje y pruebas-10% | 10 % | 301.60 | 30.16 |
|  |  | Total |  |  | 331.76 |

**P6DEFL2** m² Plancha deflectora polipropileno 15 mm esp. (17/09/2015)
21.06 m² × 266.15 (282.12 con costes indirectos) = 5941.45
Plancha deflectora hidrostank o similar mediante láminas de polipropileno de 15 mm de espesor soportes y refuerzos fabricados en acero inoxidable AISI-316L,. Tornillería en A4 , incluso piezas, elementos de sujeción, andamiaje, medios auxiliares y p.p de trabajo de instalación, recibido con mortero sin retracción garantizando su estanqueidad en la obra civil. Unidad totalmente instalada

| Código | Ud | Descripción | Rendimiento | Precio | Importe |
|---|---|---|---|---|---|
| MAT6DEFL2 | m² | Plancha deflectora poliporp. 15 mm+ piezas anclaje y flejes (material; 13/04/2020) | 1 | 241.95 | 241.95 |
| %10-MONTAJE | % | Montaje y pruebas-10% | 10 % | 241.95 | 24.20 |
|  |  | Total |  |  | 266.15 |

| Medición | Uds. | Largo | Ancho | Parcial |
|---|---|---|---|---|
| Alivio-1 | 1 | 4.2 | 1.3 | 5.46 |
| Alivio-2 | 2 | 6 | 1.3 | 15.60 |
| Total |  |  |  | 21.06 |

**P6CLAP400A** Ud Clapeta antiretorno circular 400 AISI 316 (17/09/2015)
0 Ud × 617.05 (654.07 con costes indirectos) = 0.00
Compuerta antiretorno circular 400mm de diámetro AISI-316, incluido marco y juntas EPDM, unidad totalmente instalada.

| Código | Ud | Descripción | Rendimiento | Precio | Importe |
|---|---|---|---|---|---|
| MATACER-05 | kg | Acero inoxidable AISI-316L | 6.2 | 5.2 | 32.24 |
| MAT6CLAP400C | Ud | Clapeta circular 400 mm diam. AISI-316 (material; 21/09/2015) | 1 | 528.71 | 528.71 |
| %10-MONTAJE | % | Montaje y pruebas-10% | 10 % | 560.95 | 56.10 |
|  |  | Total |  |  | 617.05 |

**P6CLAP1200A** Ud Clapeta antiretorno pico pato DN1200mm (17/09/2015)
1 Ud × 19516.95 (20687.97 con costes indirectos) = 20687.97
Válvula antirretorno tipo pinza DN 1200 mm, serie 731, fabricada en neopreno.
Instalación mediante abrazadera de acero inoxidable AISI-316.
Unidad totalmente instalada.

| Código | Ud | Descripción | Rendimiento | Precio | Importe |
|---|---|---|---|---|---|
| MAT6CLAP1200A | Ud | Clapeta circular dn1200 pico pato (material; 13/04/2020) | 1 | 17742.68 | 17742.68 |
| %10-MONTAJE | % | Montaje y pruebas-10% | 10 % | 17742.68 | 1774.27 |
|  |  | Total |  |  | 19516.95 |

| Medición | Uds. | Parcial |
|---|---|---|
| Alivil | 1 | 1.00 |
| Total |  | 1 |

**P6CLAP1000A** Ud Clapeta antiretorno pico pato DN1000mm (17/09/2015)
0 Ud × 15574.13 (16508.58 con costes indirectos) = 0.00
Válvula antirretorno tipo pinza DN 1.000 mm, serie 731, fabricada en neopreno. Instalación mediante abrazadera de acero inoxidable AISI-316.
Unidad totalmente instalada.

| Código | Ud | Descripción | Rendimiento | Precio | Importe |
|---|---|---|---|---|---|
| MAT6CLAP1000A | Ud | Clapeta circular DN1000 Pico pato (material; 13/04/2020) | 1 | 14158.3 | 14158.30 |
| %10-MONTAJE | % | Montaje y pruebas-10% | 10 % | 14158.30 | 1415.83 |
|  |  | Total |  |  | 15574.13 |

**P6CLAP800A** Ud Clapeta antiretorno pico pato DN800mm (17/09/2015)
0 Ud × 9857.05 (10448.47 con costes indirectos) = 0.00
Válvula antirretorno tipo pinza DN 1200 mm, serie 731, fabricada en neopreno.
Instalación mediante abrazadera de acero inoxidable AISI-316.
Unidad totalmente instalada.

| Código | Ud | Descripción | Rendimiento | Precio | Importe |
|---|---|---|---|---|---|
| MAT6CLAP800A | Ud | Clapeta circular DN800 Pico pato (material; 13/04/2020) | 1 | 8960.95 | 8960.95 |
| %10-MONTAJE | % | Montaje y pruebas-10% | 10 % | 8960.95 | 896.10 |
|  |  | Total |  |  | 9857.05 |

**P6TAMIZ1A** Ud Tamiz aliviadero tipo PAS dn500,Le=5,0m fi=5 mm Qu=1300l/s (17/09/2015)
2 Ud × 20699.8 (21941.79 con costes indirectos) = 43883.58
Tamiz tipo PAS o similar con capacidad de diseño de hasta 1300 l/s, y estará compuesto por los siguientes equipos:
· Rejilla doble de 500 mm de diámetro, con una longitud efectiva de 5,0 metros. Diámetro de los orificios de apertura: 5 mm. Area de paso: 63%. Soporte para la rejilla y alivio de emergencia, con una longitud de 4 metros. Fabricado en acero inoxidable AISI-316, acabado final chorreado con bolas de vidrio. Espesor 3 mm. Incluye soportes de anclaje a la pared y demás elementos de sujeción.
· 1 bomba sumergibles para agua residual para producir el chorro de limpieza de las rejillas. Tensión trifásica 400 V, 50 Hz. Potencia 5 kW. Grado de protección IP 68.
· 1 Pulverizador estáticos a chorro, para la mezcla eficiente agua-aire y creación del chorro de limpieza. · Fabricados en acero inoxidable AISI-316, acabado final chorreado con bolas de vidrio. Tornillería y anclajes en A4.
Unidad totalmente instalada y probada, incluidos soportes estructurales, anclajes a muro, tubería de extracción de bombas, piezas y elementos auxilares para el correcto funcionamiento de la instalación.

| Código | Ud | Descripción | Rendimiento | Precio | Importe |
|---|---|---|---|---|---|
| MATTAMIZ1A | Ud | Tamiz-1 Q=1.1m3s DN500 L=5m AISI316+ bomba P=5Kw (material; 13/04/2020) | 1 | 18818 | 18818.00 |
| %MONT-10 VAR | % | Montaje y pruebas-10% valvulería | 10 % | 18818.00 | 1881.80 |
|  |  | Total |  |  | 20699.8 |

| Medición | Uds. | Parcial |
|---|---|---|
| Alivio | 2 | 2.00 |
| Total |  | 2 |

**P6TAMIZ1C** Ud Tamiz aliviadero tipo PAS dn500,Le=4,0m fi=4 mm Qu=1000 l/s (17/09/2015)
0 Ud × 16756.98 (17762.4 con costes indirectos) = 0.00
Tamiz tipo PAS o similar con capacidad de diseño de hasta 1000 l/s, y estará compuesto por los siguientes equipos:
· Rejilla doble de 500 mm de diámetro, con una longitud efectiva de 4,0 metros. Diámetro de los orificios de apertura: 5 mm. Área de paso: 63%. Soporte para la rejilla y alivio de emergencia, con una longitud de 4 metros. Fabricado en acero inoxidable AISI-316, acabado final chorreado con bolas de vidrio. Espesor 3 mm. Incluye soportes de anclaje a la pared y demás elementos de sujeción.
· 1 bomba sumergibles para agua residual para producir el chorro de limpieza de las rejillas. Tensión trifásica 400 V, 50 Hz. Potencia 4 kW. Grado de protección IP 68.
· 1 Pulverizador estáticos a chorro, para la mezcla eficiente agua-aire y creación del chorro de limpieza. · Fabricados en acero inoxidable AISI-316, acabado final chorreado con bolas de vidrio. Tornillería y anclajes en A4.
Unidad totalmente instalada y probada, incluidos soportes estructurales, anclajes a muro, tubería de extracción de bombas, piezas y elementos auxilares para el correcto funcionamiento de la instalación.

| Código | Ud | Descripción | Rendimiento | Precio | Importe |
|---|---|---|---|---|---|
| MATTAMIZ1C | Ud | Tamiz-1 Q=0.41m3s DN500 L=4m AISI316+ bomba P=4Kw (material; 20/04/2020) | 1 | 15233.62 | 15233.62 |
| %MONT-10 VAR | % | Montaje y pruebas-10% valvulería | 10 % | 15233.62 | 1523.36 |
|  |  | Total |  |  | 16756.98 |

**P6TAMIZ1E** Ud Tamiz aliviadero tipo PAS dn500,Le=5,0m fi=4 mm Qu=1000 l/s (17/09/2015)
0 Ud × 18728.39 (19852.09 con costes indirectos) = 0.00
Tamiz tipo PAS o similar con capacidad de diseño de hasta 1000 l/s, y estará compuesto por los siguientes equipos:
· Rejilla doble de 500 mm de diámetro, con una longitud efectiva de 5,0 metros. Diámetro de los orificios de apertura: 5 mm. Área de paso: 63%. Soporte para la rejilla y alivio de emergencia, con una longitud de 5,0 metros. Fabricado en acero inoxidable AISI-316, acabado final chorreado con bolas de vidrio. Espesor 3 mm. Incluye soportes de anclaje a la pared y demás elementos de sujeción.
· 1 bomba sumergibles para agua residual para producir el chorro de limpieza de las rejillas. Tensión trifásica 400 V, 50 Hz. Potencia 4 kW. Grado de protección IP 68.
· 1 Pulverizador estáticos a chorro, para la mezcla eficiente agua-aire y creación del chorro de limpieza. · Fabricados en acero inoxidable AISI-316, acabado final chorreado con bolas de vidrio. Tornillería y anclajes en A4.
Unidad totalmente instalada y probada, incluidos soportes estructurales, anclajes a muro, tubería de extracción de bombas, piezas y elementos auxilares para el correcto funcionamiento de la instalación.

| Código | Ud | Descripción | Rendimiento | Precio | Importe |
|---|---|---|---|---|---|
| MATTAMIZ1E | Ud | Tamiz-1 Q=0.41m3s DN500 L=5m AISI316+ bomba P=4Kw (material; 13/04/2020) | 1 | 17025.81 | 17025.81 |
| %MONT-10 VAR | % | Montaje y pruebas-10% valvulería | 10 % | 17025.81 | 1702.58 |
|  |  | Total |  |  | 18728.39 |

###### A1.2.1.7.4 LIMPIEZA DE TANQUES (06/04/2011)
Importe: 93786.14

**P6BASC200.6** Ud Limpiador autobasculante 200l/m L=5m (15/07/2013)
0 Ud × 5956.57 (6313.96 con costes indirectos) = 0.00
Limpiador autobasculante, con una capacidad de basculación específica 200l/m, para una longitud entre paredes de 5m. Fabricado en acero inoxidable AISI 316L, acabado final chorreado con bolas de vidrio. Incluye soportes, rodamientos encapsulados y estancos, juego de suspensión y demás piezas pequeñas. Tornillería y anclajes en A4, Unidad totalmente instalada y probada.

| Código | Ud | Descripción | Rendimiento | Precio | Importe |
|---|---|---|---|---|---|
| MAO-004B | h | Oficial 1ª instalaciones | 15 | 17.53 | 262.95 |
| MAQ-001B | h | Camión grúa 15 tn | 3 | 30 | 90.00 |
| MATBASC200 | Ud | Basculante V=200l/m; L=5m (material; 15/07/2013) | 1 | 5603.62 | 5603.62 |
|  |  | Total |  |  | 5956.57 |

**P6BASC300.6** Ud Limpiador autobasculante 300l/m L=5m (21/10/2013)
0 Ud × 6760.23 (7165.84 con costes indirectos) = 0.00
Limpiador autobasculante, con una capacidad de basculación específica 300l/m, para una longitud entre paredes de 5m. Fabricado en acero inoxidable AISI 316L, acabado final chorreado con bolas de vidrio. Incluye soportes, rodamientos encapsulados y estancos, juego de suspensión y demás piezas pequeñas. Tornillería y anclajes en A4, Unidad totalmente instalada y probada.

| Código | Ud | Descripción | Rendimiento | Precio | Importe |
|---|---|---|---|---|---|
| MAO-004B | h | Oficial 1ª instalaciones | 15 | 17.53 | 262.95 |
| MAQ-001B | h | Camión grúa 15 tn | 3 | 30 | 90.00 |
| MATBASC300 | Ud | Basculante V=300l/m; L=5m (material; 21/10/2013) | 1 | 6407.28 | 6407.28 |
|  |  | Total |  |  | 6760.23 |

**P6BASC400.6** Ud Limpiador autobasculante 400l/m L=5m (15/07/2013)
0 Ud × 7594.06 (8049.7 con costes indirectos) = 0.00
Limpiador autobasculante, con una capacidad de basculación específica 400l/m, para una longitud entre paredes de 5 m. Fabricado en acero inoxidable AISI 316L, acabado final chorreado con bolas de vidrio. Incluye soportes, rodamientos encapsulados y estancos, juego de suspensión y demás piezas pequeñas. Tornillería y anclajes en A4, Unidad totalmente instalada y probada.

| Código | Ud | Descripción | Rendimiento | Precio | Importe |
|---|---|---|---|---|---|
| MAO-004B | h | Oficial 1ª instalaciones | 15 | 17.53 | 262.95 |
| MAQ-001B | h | Camión grúa 15 tn | 3 | 30 | 90.00 |
| MATBASC400 | Ud | Basculante V=200l/m; L=5m (material; 15/07/2013) | 1 | 7241.11 | 7241.11 |
|  |  | Total |  |  | 7594.06 |

**P6BASC500.5** Ud Limpiador autobasculante 500l/m L=4.76m(G) (08/04/2020)
0 Ud × 9045.07 (9587.77 con costes indirectos) = 0.00
Limpiador autobasculante, con una capacidad de basculación específica 500l/m, para una longitud entre paredes de 4.76 m. Fabricado en acero inoxidable AISI 316L, acabado final chorreado con bolas de vidrio. Incluye soportes, rodamientos encapsulados y estancos, juego de suspensión y demás piezas pequeñas. Tornillería y anclajes en A4, Unidad totalmente instalada y probada.

| Código | Ud | Descripción | Rendimiento | Precio | Importe |
|---|---|---|---|---|---|
| MAO-004B | h | Oficial 1ª instalaciones | 15 | 17.53 | 262.95 |
| MAQ-001B | h | Camión grúa 15 tn | 3 | 30 | 90.00 |
| MATBASC500.5 | Ud | Basculante V=700l/m; L=5m (material; 10/04/2020) | 1 | 8692.12 | 8692.12 |
|  |  | Total |  |  | 9045.07 |

**P6BASC700.5** Ud Limpiador autobasculante 700l/m L=4.76m (LB-SR) (08/04/2020)
5 Ud × 12360.63 (13102.27 con costes indirectos) = 65511.35
Limpiador autobasculante, con una capacidad de basculación específica 700l/m, para una longitud entre paredes de 4.76 m. Fabricado en acero inoxidable AISI 316L, acabado final chorreado con bolas de vidrio. Incluye soportes, rodamientos encapsulados y estancos, juego de suspensión y demás piezas pequeñas. Tornillería y anclajes en A4, Unidad totalmente instalada y probada.

| Código | Ud | Descripción | Rendimiento | Precio | Importe |
|---|---|---|---|---|---|
| MAO-004B | h | Oficial 1ª instalaciones | 15 | 17.53 | 262.95 |
| MAQ-001B | h | Camión grúa 15 tn | 3 | 30 | 90.00 |
| MATBASC700.5 | Ud | Basculante V=700l/m; L=5m (material; 10/04/2020) | 1 | 12007.68 | 12007.68 |
|  |  | Total |  |  | 12360.63 |

| Medición | Uds. | Parcial |
|---|---|---|
| Basculantes | 5 | 5.00 |
| Total |  | 5 |

**P6BASC800.5** Ud Limpiador autobasculante 800l/m L=4.76m (08/04/2020)
0 Ud × 14325.76 (15185.31 con costes indirectos) = 0.00
Limpiador autobasculante, con una capacidad de basculación específica 800l/m, para una longitud entre paredes de 4.76 m. Fabricado en acero inoxidable AISI 316L, acabado final chorreado con bolas de vidrio. Incluye soportes, rodamientos encapsulados y estancos, juego de suspensión y demás piezas pequeñas. Tornillería y anclajes en A4, Unidad totalmente instalada y probada.

| Código | Ud | Descripción | Rendimiento | Precio | Importe |
|---|---|---|---|---|---|
| MAO-004B | h | Oficial 1ª instalaciones | 15 | 17.53 | 262.95 |
| MAQ-001B | h | Camión grúa 15 tn | 3 | 30 | 90.00 |
| MATBASC800.5 | Ud | Basculante V=800l/m; L=5m (material; 10/04/2020) | 1 | 13972.81 | 13972.81 |
|  |  | Total |  |  | 14325.76 |

**P6BASCCIRC5** Ud Circuito de llenado 5 basculante-volteador (15/07/2013)
1 Ud × 7695.63 (8157.37 con costes indirectos) = 8157.37
Circuito de llenado para hasta 5 limpiadores. Incluye los siguientes elementos: 5 electroválvulas y 5 llaves de bola de 75mm, para el llenado de los limpiadores y aislamiento de los circuitos. Canalización de agua desde las electroválvulas hasta los limpiadores en acero inoxidable DN 75, con piezas roscadas y 5 arquetas de polipropileno para alojar las electroválvulas y llaves de bola. Unidad totalmente instalado y probado.

| Código | Ud | Descripción | Rendimiento | Precio | Importe |
|---|---|---|---|---|---|
| MATBASCCIRC5 | Ud | Circuito llenado 5 volteadores+valv+arq. (material; 15/07/2013) | 1 | 7471.48 | 7471.48 |
| %PRUEBAS-3 | % | Pruebas-3% válvulas | 3 % | 7471.48 | 224.14 |
|  |  | Total |  |  | 7695.63 |

**P6BASCCIRC4** Ud Circuito de llenado 4 basculante-volteador (15/07/2013)
0 Ud × 6605.41 (7001.73 con costes indirectos) = 0.00
Circuito de llenado para hasta 4 limpiadores. Incluye los siguientes elementos: 4 electroválvulas y 4 llaves de bola de 75mm, para el llenado de los limpiadores y aislamiento de los circuitos. Canalización de agua desde las electroválvulas hasta los limpiadores en acero inoxidable DN 75, con piezas roscadas y 4 arquetas de polipropileno para alojar las electroválvulas y llaves de bola. Unidad totalmente instalado y probado.

| Código | Ud | Descripción | Rendimiento | Precio | Importe |
|---|---|---|---|---|---|
| MATBASCCIRC4 | Ud | Circuito llenado 4 volteadores+valv+arq. (material; 15/07/2013) | 1 | 6413.02 | 6413.02 |
| %PRUEBAS-3 | % | Pruebas-3% válvulas | 3 % | 6413.02 | 192.39 |
|  |  | Total |  |  | 6605.41 |

**P6BASCCIRC1** Ud Circuito de llenado 1 basculante-volteador (08/10/2013)
0 Ud × 1651.21 (1750.28 con costes indirectos) = 0.00
Circuito de llenado para hasta 1 limpiador. Incluye los siguientes elementos: 1 electroválvulas y1 llaves de bola de 75mm, para el llenado de los limpiadores y aislamiento de los circuitos. Canalización de agua desde las electroválvulas hasta los limpiadores en acero inoxidable DN 75, con piezas roscadas y 4arqueta de polipropileno para alojar las electroválvulas y llaves de bola. Unidad totalmente instalado y probado.

| Código | Ud | Descripción | Rendimiento | Precio | Importe |
|---|---|---|---|---|---|
| MATBASCCIRC1 | Ud | Circuito llenado 1 volteadores+valv+arq. (material; 08/10/2013) | 1 | 1603.12 | 1603.12 |
| %PRUEBAS-3 | % | Pruebas-3% válvulas | 3 % | 1603.12 | 48.09 |
|  |  | Total |  |  | 1651.21 |

**P6BASCCIRC1B** Ud Boca riego baldeo 32 mm (13/06/2017)
3 Ud × 193.85 (205.48 con costes indirectos) = 616.44
Boca de riego baldeo desde tubería de distribución, incluyendo 15m de tubería DN 50 PE100/16, toma manguera, válvula de bola 32 mm. Unidad totalmente instalada y probada.

| Código | Ud | Descripción | Rendimiento | Precio | Importe |
|---|---|---|---|---|---|
| MATBASCCIRC1B | Ud | Toma baldeo (material; 13/04/2020) | 1 | 161.3 | 161.30 |
| MATTUBPE05016 | m | Tubería de PE100 DN50 PN16 ( a pie de obra) | 15 | 2.17 | 32.55 |
|  |  | Total |  |  | 193.85 |

**P6TUBPE050.16** m Tubería de PE100 DN50 PN16 (18/11/2011)
15 m × 3.51 (3.72 con costes indirectos) = 55.80
Tubería de polietileno de alta densidad PE100,s/ normas UNE 12201, de 50 mm de diámetro y 16 atm de presión nominal de trabajo y unión por manguito; incluyendo transporte, distribución de materiales a pie de obra, montaje, colocación y pruebas de funcionamiento, así como piezas especiales, codos, T´s y derivaciones. Unidad totalmente terminada.

| Código | Ud | Descripción | Rendimiento | Precio | Importe |
|---|---|---|---|---|---|
| MAO-001 | h | Cuadrilla "A" | 0.022 | 42 | 0.92 |
| MATTUBPE05016 | m | Tubería de PE100 DN50 PN16 ( a pie de obra) | 1 | 2.17 | 2.17 |
| %P.P.PIEZ1 | % | P.P. piezas especiales | 10 % | 3.09 | 0.31 |
| %CDP.3 | % | Carga, descarga y perdidas 3% | 3.2 % | 3.40 | 0.11 |
|  |  | Total |  |  | 3.51 |

| Medición | Uds. | Largo | Parcial |
|---|---|---|---|
|  | 3 | 5 | 15.00 |
| Total |  |  | 15 |

**P6TUBPE063.16** m Tubería de PE100 DN63 PN16
0 m × 4.3 (4.56 con costes indirectos) = 0.00

**P6TUBPE75.16** m Tubería de PE100 DN75 PN16
8 m × 4.97 (5.27 con costes indirectos) = 42.16

| Medición | Uds. | Largo | Parcial |
|---|---|---|---|
| Llenado basculantes | 2 | 4 | 8.00 |
| Total |  |  | 8 |

**P6TUBPE125.16** m Tubería de PE100 DN125PN16
300 m × 11.33 (12.01 con costes indirectos) = 3603.00

| Medición | Uds. | Largo | Parcial |
|---|---|---|---|
| Baldeo | 1 | 80 | 80.00 |
| Basculantes | 1 | 70 | 70.00 |
| Conexión a red de agua | 1 | 150 | 150.00 |
| Total |  |  | 300 |

**P6VM.125.16** ud Válvula mariposa ø 125 mm, 16 atm, instalada. Manual
2 ud × 417.92 (443 con costes indirectos) = 886.00

| Medición | Uds. | Parcial |
|---|---|---|
| baldeo | 1 | 1.00 |
| Basculantes | 1 | 1.00 |
| Total |  | 2 |

**P6VM.125.16M** ud Válvula mariposa ø 125 mm, 16 atm, instalada. Motoriz (19/01/2012)
3 ud × 909.47 (964.04 con costes indirectos) = 2892.12
Válvula de mariposa, DN 125 mm, PN 16, conforme a norma UNE-EN 558 y/o según normativa vigente, céntrica o excéntrica, con revestimiento epoxi o vitrocerámico, con reductor de accionamiento motorizado, incluso tornillería de acero inoxidable y juntas elastoméricas de estanquidad. Instalación y pruebas.

| Código | Ud | Descripción | Rendimiento | Precio |
|---|---|---|---|---|
| MAT6VM125.16 | ud | Válvula de mariposa DN125 PN16 | 1 | 327.71 |
| % VALVMOTOR | % | P.P. Motorización de válvula y elementos accesorios>300 | 150 % |  |
| MATBRIDA125 | ud | Brida doble cámara junta estandar DN 125 | 2 | 10.98 |
| MAO-001 | h | Cuadrilla "A" | 1.5 | 42 |
| MAQ-001A | h | Camión grúa- pluma corto | 0.2 | 26.27 |

| Medición | Uds. | Parcial |
|---|---|---|
| baldeo | 1 | 1.00 |
| Basculantes | 1 | 1.00 |
| Conexión a red | 1 | 1.00 |
| Total |  | 3 |

**P6VM.100.16** ud Válvula mariposa ø 100 mm, 16 atm, instalada. Manual
0 ud × 331.8 (351.71 con costes indirectos) = 0.00

**P6VM.100.16M** ud Válvula mariposa ø 100 mm, 16 atm, instalada. Motoriz (01/10/2013)
0 ud × 942.05 (998.57 con costes indirectos) = 0.00
Válvula de mariposa, DN 100 mm, PN 16, conforme a norma UNE-EN 558 y/o según normativa vigente, céntrica o excéntrica, con revestimiento epoxi o vitrocerámico, con reductor de accionamiento motorizado, incluso tornillería de acero inoxidable y juntas elastoméricas de estanquidad. Instalación y pruebas.

| Código | Ud | Descripción | Rendimiento | Precio |
|---|---|---|---|---|
| MAT6VM100.16 | ud | Válvula de mariposa DN100 PN16 | 1 | 244.05 |
| % VALVMOTOR2 | % | P.P. Motorización de válvula y elementos accesorios <300 | 250 % |  |
| MATBRIDA100 | ud | Brida doble cámara junta estandar DN 100 | 2 | 9.75 |
| MAO-001 | h | Cuadrilla "A" | 1.5 | 42 |
| MAQ-001A | h | Camión grúa- pluma corto | 0.2 | 26.27 |

**P5ARQLD4B** Ud Arqueta de registro 60x60x60 1/2 tapa FD
0 Ud × 112.93 (119.71 con costes indirectos) = 0.00

**P5ARQLD2** ud Arqueta de registro 80x80x100 1/2 tapa FD
2 ud × 179.86 (190.65 con costes indirectos) = 381.30

| Medición | Uds. | Parcial |
|---|---|---|
| Baldeo+basculantes | 1 | 1.00 |
| Conexión a red | 1 | 1.00 |
| Total |  | 2 |

**P1MT04F** m³ Construcción cama de arena en tuberías
120 m³ × 13.33 (14.13 con costes indirectos) = 1695.60

| Medición | Uds. | Largo | Ancho | Alto | Parcial |
|---|---|---|---|---|---|
| Baldeo | 1 | 80 | 0.8 | 0.5 | 32.00 |
| Basculantes | 1 | 70 | 0.8 | 0.5 | 28.00 |
| Conexión a red de agua | 1 | 150 | 0.8 | 0.5 | 60.00 |
| Total |  |  |  |  | 120 |

**P1MT04A** m³ Rellenos localizado con suelos proc. préstamo selec. 33 mm 95%PN
0 m³ × 5.06 (5.36 con costes indirectos) = 0.00

**P1MT04B** m³ Rellenos localizado con suelos proc. excav 150 mm 95%PN
120 m³ × 2.99 (3.17 con costes indirectos) = 380.40

| Medición | Uds. | Largo | Ancho | Alto | Parcial |
|---|---|---|---|---|---|
| Baldeo | 1 | 80 | 0.8 | 0.5 | 32.00 |
| Basculantes | 1 | 70 | 0.8 | 0.5 | 28.00 |
| Conexión a red de agua | 1 | 150 | 0.8 | 0.5 | 60.00 |
| Total |  |  |  |  | 120 |

**P1MT03B1** m³ Excavación localizadas medio-duro+agotam+Tte vertedero
240 m³ × 3.86 (4.09 con costes indirectos) = 981.60

| Medición | Uds. | Largo | Ancho | Alto | Parcial |
|---|---|---|---|---|---|
| Baldeo | 1 | 80 | 0.8 | 1 | 64.00 |
| Basculantes | 1 | 70 | 0.8 | 1 | 56.00 |
| Conexión a red de agua | 1 | 150 | 0.8 | 1 | 120.00 |
| Total |  |  |  |  | 240 |

**P3EDIF101B** m Banda de señalización Ancho: 250 mm PVC
300 m × 26.99 (28.61 con costes indirectos) = 8583.00

| Medición | Uds. | Largo | Parcial |
|---|---|---|---|
| Baldeo | 1 | 80 | 80.00 |
| Basculantes | 1 | 70 | 70.00 |
| Conexión a red de agua | 1 | 150 | 150.00 |
| Total |  |  | 300 |

##### A1.2.1.8. DESODORIZACIÓN Y VENTILACIÓN (LB) (10/10/2000)
Importe: 76269.42

**P6VENT125PP** m Tub.ext. 125 PP o pvc ventilación+rejilla+soportes (26/07/2013)
0 m × 6.52 (6.91 con costes indirectos) = 0.00
Tubería extrusionada s/DIN-8077/8078 color gris RAL-7032 con soldadura longitudinal en material PP (polipropileno) o PVC, serie Ventilación, DN 125; - Accesorios PP o PVC s/DIN-16962-16963; Cunas-soporte PP, para evitar que la tubería se deforme.; Rejillas de aspiración en material aluminio, regulables individualmente. Soportes AISI 304. Tornillería en acero AISI 304, piezas de unión y piezas especiales como consoreductores, piezas T y otras. Unidad totalmente terminada

| Código | Ud | Descripción | Rendimiento | Precio | Importe |
|---|---|---|---|---|---|
| MAO-007 | h | Peón general | 0.05 | 16.6 | 0.83 |
| MAT6VENT125PP | m | Tub125.ext.s/DIN-8077/8078 col.gris RAL-7032... (material; 26/07/2013) | 1 | 5.69 | 5.69 |
|  |  | Total |  |  | 6.52 |

**P6VENT150PP** m Tub.ext. 150 pp o pvc ventilación+rejilla+soportes (10/10/2000)
0 m × 7.91 (8.38 con costes indirectos) = 0.00
Tubería extrusionada s/DIN-8077/8078 color gris RAL-7032 con soldadura longitudinal en material PP (polipropileno) o PVC, serie Ventilación, DN 150; - Accesorios PP o PVC s/DIN-16962-16963.; Cunas-soporte PP o PVC, para evitar que la tubería se deforme.; Rejillas de aspiración en material aluminio, regulables individualmente. Soportes AISI 304. Tornillería en acero AISI 304, piezas de unión y piezas especiales como consoreductores, piezas T y otras. Unidad totalmente terminada

| Código | Ud | Descripción | Rendimiento | Precio | Importe |
|---|---|---|---|---|---|
| MAO-007 | h | Peón general | 0.05 | 16.6 | 0.83 |
| MAT6VENT150PP | m | Tub150.ext.s/DIN-8077/8078 col.gris RAL-7032... (material; 10/10/2000) | 1 | 7.08 | 7.08 |
|  |  | Total |  |  | 7.91 |

**P6VENT200PP** m Tub.ext. 200 PP o pvc ventilación+rejilla+soportes (10/10/2000)
26 m × 11.68 (12.38 con costes indirectos) = 321.88
Tubería extrusionada s/DIN-8077/8078 color gris RAL-7032 con soldadura longitudinal en material PP (polipropileno) o PVC, serie Ventilación, DN 200; - Accesorios PP o PVC s/DIN-16962-16963.; Cunas-soporte PP , para evitar que la tubería se deforme.; Rejillas de aspiración en material aluminio, regulables individualmente. Soportes AISI 304, elevados a cualquier altura, según estándar PPA. Tornillería en acero AISI 304, piezas de unión y piezas especiales como consoreductores, piezas T y otras. Unidad totalmente terminada

| Código | Ud | Descripción | Rendimiento | Precio | Importe |
|---|---|---|---|---|---|
| MAO-007 | h | Peón general | 0.05 | 16.6 | 0.83 |
| MAT6VENT200PP | m | Tub200.ext.s/DIN-8077/8078 col.gris RAL-7032... (material; 10/10/2000) | 1 | 10.85 | 10.85 |
|  |  | Total |  |  | 11.68 |

| Medición | Uds. | Largo | Parcial |
|---|---|---|---|
| Aspiración | 4 | 1.5 | 6.00 |
|  | 4 | 1 | 4.00 |
| Impulsión | 4 | 1.5 | 6.00 |
|  | 4 | 2.5 | 10.00 |
| Total |  |  | 26 |

**P6VENT250PP** m Tub.ext. 250 PP o pvc ventilación+rejilla+soportes (10/10/2000)
22 m × 18.05 (19.13 con costes indirectos) = 420.86
Tubería extrusionada s/DIN-8077/8078 color gris RAL-7032 con soldadura longitudinal en material PP (polipropileno) o PVC, serie Ventilación, DN 250; - Accesorios PP o PVC s/DIN-16962-16963.; Cunas-soporte PP o PVC, para evitar que la tubería se deforme.; Rejillas de aspiración en material aluminio, regulables individualmente. Soportes AISI 304, elevados a cualquier altura, según estándar PPA. Tornillería en acero AISI 304, piezas de unión y piezas especiales como consoreductores, piezas T y otras. Unidad totalmente terminada

| Código | Ud | Descripción | Rendimiento | Precio | Importe |
|---|---|---|---|---|---|
| MAO-007 | h | Peón general | 0.05 | 16.6 | 0.83 |
| MAT6VENT250PP | m | Tub250.ext.s/DIN-8077/8078 col.gris RAL-7032... (material; 10/10/2000) | 1 | 17.22 | 17.22 |
|  |  | Total |  |  | 18.05 |

| Medición | Uds. | Largo | Parcial |
|---|---|---|---|
| Impulsión | 1 | 10 | 10.00 |
| Aspiración | 1 | 12 | 12.00 |
| Incl. tramos de bajadas hasta foso de impulsión |  |  |  |
| Total |  |  | 22 |

**P6VENT300PP** m Tub.ext. 315 PP o pvc ventilación+rejilla+soportes (11/05/2020)
16 m × 21.44 (22.73 con costes indirectos) = 363.68
Tubería extrusionada s/DIN-8077/8078 color gris RAL-7032 con soldadura longitudinal en material PP (polipropileno) o PVC, serie Ventilación, DN 315mm; - Accesorios PP o PVC s/DIN-16962-16963.; Cunas-soporte PP o PVC, para evitar que la tubería se deforme.; Rejillas de aspiración en material aluminio, regulables individualmente. Soportes AISI 304, elevados a 3 metros de altura, según estándar PPA. Tornillería en acero AISI 304, piezas de unión y piezas especiales como consoreductores, piezas T y otras. Unidad totalmente terminada

| Código | Ud | Descripción | Rendimiento | Precio | Importe |
|---|---|---|---|---|---|
| MAO-007 | h | Peón general | 0.05 | 16.6 | 0.83 |
| MAT6VENT300PP | m | Tub300.ext.s/DIN-8077/8078 col.gris RAL-7032... (material; 11/05/2020) | 1 | 20.61 | 20.61 |
|  |  | Total |  |  | 21.44 |

| Medición | Uds. | Largo | Parcial |
|---|---|---|---|
| Impulsión desodorización | 4 | 4 | 16.00 |
| Total |  |  | 16 |

**P6VENT350PP** m Tub.ext. 350 PP o pvc ventilación+rejilla+soportes (10/10/2000)
0 m × 34.41 (36.47 con costes indirectos) = 0.00
Tubería extrusionada s/DIN-8077/8078 color gris RAL-7032 con soldadura longitudinal en material PP (polipropileno) o PVC, serie Ventilación, DN 350; - Accesorios PP o PVC s/DIN-16962-16963.; Cunas-soporte PP o PVC , para evitar que la tubería se deforme.; Rejillas de aspiración en material aluminio, regulables individualmente. Soportes AISI 304, elevados a cualquier altura, según estándar PPA. Tornillería en acero AISI 304, piezas de unión y piezas especiales como consoreductores, piezas T y otras. Unidad totalmente terminada

| Código | Ud | Descripción | Rendimiento | Precio | Importe |
|---|---|---|---|---|---|
| MAO-007 | h | Peón general | 0.05 | 16.6 | 0.83 |
| MAT6VENT350PP | m | Tub350.ext.s/DIN-8077/8078 col.gris RAL-7032... (material; 10/10/2000) | 1 | 33.58 | 33.58 |
|  |  | Total |  |  | 34.41 |

**P6VENT400PP** m Tub.ext. 400 PP o pvc ventilación+rejilla+soportes (10/10/2000)
87 m × 42.48 (45.03 con costes indirectos) = 3917.61
Tubería extrusionada s/DIN-8077/8078 color gris RAL-7032 con soldadura longitudinal en material PP (polipropileno) o PVC, serie Ventilación, DN 400; - Accesorios PP o PVC s/DIN-16962-16963.; Cunas-soporte PP o PVC según estándar PPA, para evitar que la tubería se deforme.; Rejillas de aspiración en material aluminio, regulables individualmente. Soportes AISI 304, elevados a cualquier altura, según estándar PPA. Tornillería en acero AISI 304, piezas de unión y piezas especiales como consoreductores, piezas T y otras. Unidad totalmente terminada

| Código | Ud | Descripción | Rendimiento | Precio | Importe |
|---|---|---|---|---|---|
| MAO-007 | h | Peón general | 0.05 | 16.6 | 0.83 |
| MAT6VENT400PP | m | Tub400.ext.s/DIN-8077/8078 col.gris RAL-7032... (material; 10/10/2000) | 1 | 41.65 | 41.65 |
|  |  | Total |  |  | 42.48 |

| Medición | Uds. | Largo | Parcial |
|---|---|---|---|
| Impulsión nave | 1 | 30 | 30.00 |
| Alzados | 1 | 3 | 3.00 |
| impulsión cámaras | 1 | 20 | 20.00 |
| impulsión cámaras | 1 | 6 | 6.00 |
| Impulsión tanque | 1 | 25 | 25.00 |
| Alzados | 1 | 3 | 3.00 |
| Total |  |  | 87 |

**P6VENT500PP** m Tub.ext. 500 PP o pvc ventilación+rejilla+soportes (10/10/2000)
51 m × 53.16 (56.35 con costes indirectos) = 2873.85
Tubería extrusionada s/DIN-8077/8078 color gris RAL-7032 con soldadura longitudinal en material PP (polipropileno) o PVC, serie Ventilación, DN 500; - Accesorios PP o PVC s/DIN-16962-16963.; Cunas-soporte PP o PVC según estándar PPA, para evitar que la tubería se deforme.; Rejillas de aspiración en material aluminio, regulables individualmente. Soportes AISI 304, elevados a cualquier altura, según estándar PPA. Tornillería en acero AISI 304, piezas de unión y piezas especiales como consoreductores, piezas T y otras. Unidad totalmente terminada

| Código | Ud | Descripción | Rendimiento | Precio | Importe |
|---|---|---|---|---|---|
| MAO-007 | h | Peón general | 0.05 | 16.6 | 0.83 |
| MAT6VENT500PP | m | Tub.500 ext.s/DIN-8077/8078 col.gris RAL-7032...+rejillas+juntas (material; 10/10/2000) | 1 | 52.33 | 52.33 |
|  |  | Total |  |  | 53.16 |

| Medición | Uds. | Largo | Parcial |
|---|---|---|---|
| Aspiración nave | 1 | 24 | 24.00 |
|  | 1 | 3 | 3.00 |
| Aspiración cámaras | 1 | 21 | 21.00 |
|  | 1 | 3 | 3.00 |
| Total |  |  | 51 |

**P6VENT600PP** m Tub.ext. 600/630 PP o pvc ventilación+rejilla+soportes (10/10/2000)
11 m × 66.81 (70.82 con costes indirectos) = 779.02
Tubería extrusionada s/DIN-8077/8078 color gris RAL-7032 con soldadura longitudinal en material PP (polipropileno) o PVC, serie Ventilación, DN 600; - Accesorios PP o PVC s/DIN-16962-16963.; Cunas-soporte PP o PVC según estándar PPA, para evitar que la tubería se deforme.; Rejillas de aspiración en material aluminio, regulables individualmente. Soportes AISI 304, elevados a cualquier altura, según standard PPA. Tornillería en acero AISI 304, piezas de unión y piezsas especiales copmo consoreductores, piezas T y otras. Unidad totalmente terminada

| Código | Ud | Descripción | Rendimiento | Precio | Importe |
|---|---|---|---|---|---|
| MAO-007 | h | Peón general | 0.05 | 16.6 | 0.83 |
| MAT6VENT600PP | m | Tub.600ext.s/DIN-8077/8078 col.gris RAL-7032... (material; 10/10/2000) | 1 | 65.98 | 65.98 |
|  |  | Total |  |  | 66.81 |

| Medición | Uds. | Largo | Parcial |
|---|---|---|---|
| Impulsión nave | 1 | 9 | 9.00 |
| Alzado | 1 | 2 | 2.00 |
| Total |  |  | 11 |

**P6VENT700PP** m Tub.ext.700con sol.lon.en PP ser.ventilación... (10/10/2000)
11.5 m × 101.81 (107.92 con costes indirectos) = 1241.08
Tubería extrusionada s/DIN-8077/8078 color gris RAL-7032 con soldadura longitudinal en material PP (polipropileno) o PVC, serie Ventilación, DN 700; - Accesorios PP o PVC s/DIN-16962-16963.; Cunas-soporte PP o PVC según estándar PPA, para evitar que la tubería se deforme.; Rejillas de aspiración en material aluminio, regulables individualmente. Soportes AISI 304, elevados a 3 metros de altura, según estándar PPA. Tornillería en acero AISI 304, piezas de unión y piezas especiales como consoreductores, piezas T y otras. Unidad totalmente terminada

| Código | Ud | Descripción | Rendimiento | Precio | Importe |
|---|---|---|---|---|---|
| MAO-007 | h | Peón general | 0.05 | 16.6 | 0.83 |
| MAT6VENT700 | Ud | Tub700.ext.s/DIN-8077/8078 col.gris RAL-7032... (material; 10/10/2000) | 1 | 100.98 | 100.98 |
|  |  | Total |  |  | 101.81 |

| Medición | Uds. | Largo | Parcial |
|---|---|---|---|
| Aspiración | 1 | 7 | 7.00 |
| Alzado | 1 | 4.5 | 4.50 |
| Total |  |  | 11.5 |

**P6VENT800PP** m Tub.ext.800con sol.lon.en PP ser.ventilación... (13/10/2015)
1 m × 119.11 (126.26 con costes indirectos) = 126.26
Tubería extrusionada s/DIN-8077/8078 color gris RAL-7032 con soldadura longitudinal en material PP (polipropileno) o PVC, serie Ventilación, DN 800; - Accesorios PP o PVC s/DIN-16962-16963.; Cunas-soporte PP o PVC según estándar PPA, para evitar que la tubería se deforme.; Rejillas de aspiración en material aluminio, regulables individualmente. Soportes AISI 304, elevados a 3 metros de altura, según estándar PPA. Tornillería en acero AISI 304, piezas de unión y piezas especiales como consoreductores, piezas T y otras. Unidad totalmente terminada

| Código | Ud | Descripción | Rendimiento | Precio | Importe |
|---|---|---|---|---|---|
| MAO-007 | h | Peón general | 0.05 | 16.6 | 0.83 |
| MAT6VENT800 | Ud | Tub800.ext.s/DIN-8077/8078 col.gris RAL-7032... (material; 13/10/2015) | 1 | 118.28 | 118.28 |
|  |  | Total |  |  | 119.11 |

| Medición | Uds. | Parcial |
|---|---|---|
| Varios conex. | 1 | 1.00 |
| Total |  | 1 |

**P6VENT1000PP** m Tub.ext.1000con sol.lon.en PP ser.ventilación... (13/10/2015)
0 m × 148.69 (157.61 con costes indirectos) = 0.00
Tubería extrusionada s/DIN-8077/8078 color gris RAL-7032 con soldadura longitudinal en material PP (polipropileno) , serie Ventilación, DN 1000; - Accesorios PP o PVC s/DIN-16962-16963.; Cunas-soporte PP o PVC según estándar PPA, para evitar que la tubería se deforme.; Rejillas de aspiración en material aluminio, regulables individualmente. Soportes AISI 304, elevados a 3 metros de altura, según estándar PPA. Tornillería en acero AISI 304, piezas de unión y piezas especiales como consoreductores, piezas T y otras. Unidad totalmente terminada

| Código | Ud | Descripción | Rendimiento | Precio | Importe |
|---|---|---|---|---|---|
| MAO-007 | h | Peón general | 0.05 | 16.6 | 0.83 |
| MAT6VENT1000 | Ud | Tub1000.ext.s/DIN-8077/8078 col.gris RAL-7032... (material; 13/10/2015) | 1 | 147.86 | 147.86 |
|  |  | Total |  |  | 148.69 |

**P6VENTD200** ud Difusor esférico de largo alcance tipo tobera DN 200 mm (17/09/2015)
32 ud × 147.85 (156.72 con costes indirectos) = 5015.04
Suministro e instalación de difusor esférico DN 200mm de largo alcance tipo tobera, orientable en todas las direcciones, acabado en aluminio anodizado con compuerta de regulación en la oboca de salida. La unidad totalmente instalada y probada.

| Código | Ud | Descripción | Rendimiento | Precio | Importe |
|---|---|---|---|---|---|
| MATVENTD200 | ud | Difusor esférico de largo alcance (material; 14/04/2020) | 1 | 134.41 | 134.41 |
| %10-MONTAJE | % | Montaje y pruebas-10% | 10 % | 134.41 | 13.44 |
|  |  | Total |  |  | 147.85 |

| Medición | Uds. | Parcial |
|---|---|---|
| Toberas | 10 | 10.00 |
|  | 2 | 2.00 |
| Tanque | 20 | 20.00 |
| Total |  | 32 |

**P6VENTR01** m² Rejilla difus.aire.acero galvanizado (18/11/2011)
2.64 m² × 69.23 (73.38 con costes indirectos) = 193.72
Rejilla reticular formada por trias de aluminio laminado, en soporte de aluminio extruido con junta de estanqueidad en marco. La unidad totalmente instalada y probada.

| Código | Ud | Descripción | Rendimiento | Precio | Importe |
|---|---|---|---|---|---|
| PUTU0115 | m2 | Rejilla ventilación difusora (material; 14/04/2020) | 1 | 67.21 | 67.21 |
| %MONT-3 VAR | % | Montaje y pruebas-3% | 3 % | 67.21 | 2.02 |
|  |  | Total |  |  | 69.23 |

**P6DESOD03** ud Sistema de desodorización 5000 m3/h carb. activ+vent. cent (18/11/2011)
0 ud × 12588.2 (13343.49 con costes indirectos) = 0.00
Sistema de ventilación y desodorización carbón activo en carcasa de acero AISI-316 L, Caudal de aire a tratar : 5000 m3/h, con las siguientes características:
-Composición : Aire + H2S + CH3SH + (CH3)2S + (CH3)2S2; Concentración contaminantes : 10 mg/Nm3; Temperatura : Ambiente; Eficacia inicial de adsorción : 99%; . Pérdida de carga equipos : 800 Pa; Pérdida de carga conductos : 700 Pa; . Pérdida de carga total : 1.500 Pa.
1 TORRE DE CONTACTO compacta vertical, con las siguientes dimensiones y características generales: Material : PRFV, Color de acabado : Gris RAL 7032; Diámetro mínimo : 2.500 m.m; Altura total aproximada : 2.000 m.m; Espesor de construcción : 10 m.m; Carbón activo utilizado: Tipo : Base Carbón activo impregnado en sosa específico para silfhídrico ; Cantidad : 1.545 Kg; Densidad aparente : 550 Kg/m3; Índice de saturación sobre H2S : 22% w/w; Tamaño medio del gránulo : 4 m.m; Contenido de humedad : 15 %; Nº de lechos : 1; Autonomía : 4.320 h; Accesorios incluidos: Medidor de presión diferencial.
1 VENTILADOR centrifugo, con las siguientes características: Material de las partes en contacto con el fluido : Resina estervinílica / fibra de vidrio; Acoplamiento al motor : Poleas - correas; Caudal : 5000 m3/h; Presión estática : 1.600 Pa; Estanqueidad eje : Deflector limitador de fugas; Potencia instalada : 4 kW; Tensión motor : 220/380 V; Velocidad angular del motor : 1.450 r.p.m.; Protección del motor : IP-55
Los componentes del sistema son los siguientes:
-Soporte de equipo formado por perfilería y base de apoyo en acero AISI-316L, incluyendo apoyos de amortiguación.
-Llaves de paso del circuito.
-Válvula antirretorno DN650 en el exterior del equipo para evitar el retorno de olores ante posibles averías.
-Filtro grado EU4 para entrada de aire lavable.
-Conductos de drenaje y rebose hasta arqueta de recogida AISI-316L y/o p.p.
-Tubos de distribución de aire ionizado de polpropileno con rejas de aspiración.
-Rejilla exterior de insonorización de exterior , según necesidades de insonorización y caudal de aire extraido.
-Instalación neumática
-Cuadro de control, incluyendo interconexión entre elementos y cuadros en cuadro general.
-Cuadro de protección eléctrica
La instalación incluirá la puesta en marcha y legalización. Unidad completamente instalada y probada.

| Código | Ud | Descripción | Rendimiento | Precio | Importe |
|---|---|---|---|---|---|
| MAO-007 | h | Peón general | 15 | 16.6 | 249.00 |
| MAQ-001C | h | Camión grúa 20 Tm. | 2 | 35.61 | 71.22 |
| MATDESOD05 | ud | Soporte torre desodirzacion+obra civil asociada (material; 15/07/2013) | 1 | 341.42 | 341.42 |
| MATDESOD06 | ud | Pruebas hidráulcas y puesta en funcionamiento desodorizac (material; 15/07/2013) | 1 | 358.72 | 358.72 |
| MATDESOD01C | ud | Desodorización 5000 m3/h+p.p. mat. aux.+TTe. obra (material; 11/10/2018) | 1 | 11201.19 | 11201.19 |
| MATVENT05C | Ud | Ventilador 5000m3/h+elem. aux.centrif. (material; 13/04/2020) | 0 | 5376.57 | 0.00 |
| %MONT-3 VAR | % | Montaje y pruebas-3% | 3 % | 12221.55 | 366.65 |
|  |  | Total |  |  | 12588.2 |

**P6DESOD04A** ud Sistema de desodorización 17.000 m3/h carb. activ+vent. cent (18/11/2011)
1 ud × 31786.14 (33693.31 con costes indirectos) = 33693.31
Sistema de ventilación y desodorización carbón activo catalítico en carcasa de acero AISI-316 L, Caudal de aire a tratar : 17.000 m3/h, con las siguientes características:
-Composición : Aire + H2S + CH3SH + (CH3)2S + (CH3)2S2; Concentración contaminantes : 10 mg/Nm3; Temperatura : Ambiente; Eficacia inicial de adsorción : 99%; . Pérdida de carga equipos : 800 Pa; Pérdida de carga conductos : 700 Pa; . Pérdida de carga total : 1.500 Pa.
1 TORRE DE CONTACTO compacta vertical, con las siguientes dimensiones y características generales: Material : PRFV, Color de acabado : Gris RAL 7032; Diámetro mínimo : 3.500 m.m; Altura total aproximada : 3.600 m.m; Espesor de construcción > 10 m.m; Carbón activo utilizado: Tipo : Base Carbón activo impregnado en sosa específico para silfhídrico ; Cantidad : 5300 Kg; Densidad aparente : 550 Kg/m3; Índice de saturación sobre H2S : 22% w/w; Tamaño medio del gránulo : 4 m.m; Contenido de humedad : 15 %; Nº de lechos : 1; Autonomía : 4.320 h; Accesorios incluidos: Medidor de presión diferencial.
1 VENTILADOR centrifugo, con las siguientes características: Material de las partes en contacto con el fluido : Resina estervinílica / fibra de vidrio; Acoplamiento al motor : Poleas - correas; Caudal : 17.000 m3/h; Presión estática : 1.600 Pa; Estanqueidad eje : Deflector limitador de fugas; Potencia instalada : 15 kW; Tensión motor : 220/380 V; Velocidad angular del motor : 1.450 r.p.m.; Protección del motor : IP-55
Los componentes del sistema son los siguientes:
-Soporte de equipo formado por perfilería y base de apoyo en acero AISI-316L, incluyendo apoyos de amortiguación.
-Llaves de paso del circuito.
-Válvula antirretorno DN650 en el exterior del equipo para evitar el retorno de olores ante posibles averías.
-Filtro grado EU4 para entrada de aire lavable.
-Conductos de drenaje y rebose hasta arqueta de recogida AISI-316L y/o p.p.
-Tubos de distribución de aire ionizado de polpropileno con rejas de aspiración.
-Rejilla exterior de insonorización de exterior , según necesidades de insonorización y caudal de aire extraido.
-Instalación neumática
-Cuadro de control, incluyendo interconexión entre elementos y cuadros en cuadro general.
-Cuadro de protección eléctrica
La instalación incluirá la puesta en marcha y legalización. Unidad completamente instalada y probada.

| Código | Ud | Descripción | Rendimiento | Precio | Importe |
|---|---|---|---|---|---|
| MAO-007 | h | Peón general | 15 | 16.6 | 249.00 |
| MAQ-001C | h | Camión grúa 20 Tm. | 2 | 35.61 | 71.22 |
| MATDESOD05 | ud | Soporte torre desodirzacion+obra civil asociada | 1 | 341.42 | 341.42 |
| MATDESOD06 | ud | Pruebas hidráulcas y puesta en funcionamiento desodorizac | 1 | 358.72 | 358.72 |
| MATDESOD04A | ud | Desodorización 17.000 m3/h+p.p. mat. aux.+TTe. obra (material; 13/04/2020) | 1 | 19714.09 | 19714.09 |
| MATVENT17C | Ud | Ventilador 17000 m3/h+elem. aux.centrif. (material; 13/04/2020) | 1 | 10125.88 | 10125.88 |
| %MONT-3 VAR | % | Montaje y pruebas-3% | 3 % | 30860.33 | 925.81 |
|  |  | Total |  |  | 31786.14 |

**P6DESOD04B** ud Sistema de desodorización 13.000 m3/h carb. activ+vent. cent (18/11/2011)
0 ud × 29017.21 (30758.24 con costes indirectos) = 0.00
Sistema de ventilación y desodorización carbón activo catalítico en carcasa de acero AISI-316 L, Caudal de aire a tratar : 13.000 m3/h, con las siguientes características:
-Composición : Aire + H2S + CH3SH + (CH3)2S + (CH3)2S2; Concentración contaminantes : 10 mg/Nm3; Temperatura : Ambiente; Eficacia inicial de adsorción : 99%; . Pérdida de carga equipos : 800 Pa; Pérdida de carga conductos : 700 Pa; . Pérdida de carga total : 1.500 Pa.
1 TORRE DE CONTACTO compacta vertical, con las siguientes dimensiones y características generales: Material : PRFV, Color de acabado : Gris RAL 7032; Diámetro mínimo : 3.000 m.m; Altura total aproximada : 3.400 m.m; Espesor de construcción > 10 m.m; Carbón activo utilizado: Tipo : Base Carbón activo impregnado en sosa específico para silfhídrico ; Cantidad : 4100 Kg; Densidad aparente : 550 Kg/m3; Índice de saturación sobre H2S : 22% w/w; Tamaño medio del gránulo : 4 m.m; Contenido de humedad : 15 %; Nº de lechos : 1; Autonomía : 4.320 h; Accesorios incluidos: Medidor de presión diferencial.
1 VENTILADOR centrifugo, con las siguientes características: Material de las partes en contacto con el fluido : Resina estervinílica / fibra de vidrio; Acoplamiento al motor : Poleas - correas; Caudal : 13.000 m3/h; Presión estática : 1.600 Pa; Estanqueidad eje : Deflector limitador de fugas; Potencia instalada : 11 kW; Tensión motor : 220/380 V; Velocidad angular del motor : 1.450 r.p.m.; Protección del motor : IP-55
Los componentes del sistema son los siguientes:
-Soporte de equipo formado por perfilería y base de apoyo en acero AISI-316L, incluyendo apoyos de amortiguación.
-Llaves de paso del circuito.
-Válvula antirretorno DN650 en el exterior del equipo para evitar el retorno de olores ante posibles averías.
-Filtro grado EU4 para entrada de aire lavable.
-Conductos de drenaje y rebose hasta arqueta de recogida AISI-316L y/o p.p.
-Tubos de distribución de aire ionizado de polpropileno con rejas de aspiración.
-Rejilla exterior de insonorización de exterior , según necesidades de insonorización y caudal de aire extraido.
-Instalación neumática
-Cuadro de control, incluyendo interconexión entre elementos y cuadros en cuadro general.
-Cuadro de protección eléctrica
La instalación incluirá la puesta en marcha y legalización. Unidad completamente instalada y probada.

| Código | Ud | Descripción | Rendimiento | Precio | Importe |
|---|---|---|---|---|---|
| MAO-007 | h | Peón general | 15 | 16.6 | 249.00 |
| MAQ-001C | h | Camión grúa 20 Tm. | 2 | 35.61 | 71.22 |
| MATDESOD05 | ud | Soporte torre desodirzacion+obra civil asociada | 1 | 341.42 | 341.42 |
| MATDESOD06 | ud | Pruebas hidráulcas y puesta en funcionamiento desodorizac | 1 | 358.72 | 358.72 |
| MATVENT13C | Ud | Ventilador 13000 m3/h+elem. aux.centrif. (material; 13/04/2020) | 1 | 10125.88 | 10125.88 |
| MATDESOD04B | ud | Desodorización 13.000 m3/h+p.p. mat. aux.+TTe. obra (material; 13/04/2020) | 1 | 17025.81 | 17025.81 |
| %MONT-3 VAR | % | Montaje y pruebas-3% | 3 % | 28172.05 | 845.16 |
|  |  | Total |  |  | 29017.21 |

**P6DESOD04C** ud Sistema de desodorización 11.000 m3/h carb. activ+vent. cent (18/11/2011)
0 ud × 25048.39 (26551.29 con costes indirectos) = 0.00
Sistema de ventilación y desodorización carbón activo catalítico en carcasa de acero AISI-316 L, Caudal de aire a tratar : 11.000 m3/h, con las siguientes características:
-Composición : Aire + H2S + CH3SH + (CH3)2S + (CH3)2S2; Concentración contaminantes : 10 mg/Nm3; Temperatura : Ambiente; Eficacia inicial de adsorción : 99%; . Pérdida de carga equipos : 800 Pa; Pérdida de carga conductos : 700 Pa; . Pérdida de carga total : 1.500 Pa.
1 TORRE DE CONTACTO compacta vertical, con las siguientes dimensiones y características generales: Material : PRFV, Color de acabado : Gris RAL 7032; Diámetro mínimo : 2.800 m.m; Altura total aproximada : 3.300 m.m; Espesor de construcción > 10 m.m; Carbón activo utilizado: Tipo : Base Carbón activo impregnado en sosa específico para silfhídrico ; Cantidad : 3400 Kg; Densidad aparente : 550 Kg/m3; Índice de saturación sobre H2S : 22% w/w; Tamaño medio del gránulo : 4 m.m; Contenido de humedad : 15 %; Nº de lechos : 1; Autonomía : 4.320 h; Accesorios incluidos: Medidor de presión diferencial.
1 VENTILADOR centrifugo, con las siguientes características: Material de las partes en contacto con el fluido : Resina estervinílica / fibra de vidrio; Acoplamiento al motor : Poleas - correas; Caudal : 11.000 m3/h; Presión estática : 1.600 Pa; Estanqueidad eje : Deflector limitador de fugas; Potencia instalada : 6 kW; Tensión motor : 220/380 V; Velocidad angular del motor : 1.450 r.p.m.; Protección del motor : IP-55
Los componentes del sistema son los siguientes:
-Soporte de equipo formado por perfilería y base de apoyo en acero AISI-316L, incluyendo apoyos de amortiguación.
-Llaves de paso del circuito.
-Válvula antirretorno DN650 en el exterior del equipo para evitar el retorno de olores ante posibles averías.
-Filtro grado EU4 para entrada de aire lavable.
-Conductos de drenaje y rebose hasta arqueta de recogida AISI-316L y/o p.p.
-Tubos de distribución de aire ionizado de polpropileno con rejas de aspiración.
-Rejilla exterior de insonorización de exterior , según necesidades de insonorización y caudal de aire extraido.
-Instalación neumática
-Cuadro de control, incluyendo interconexión entre elementos y cuadros en cuadro general.
-Cuadro de protección eléctrica
La instalación incluirá la puesta en marcha y legalización. Unidad completamente instalada y probada.

| Código | Ud | Descripción | Rendimiento | Precio | Importe |
|---|---|---|---|---|---|
| MAO-007 | h | Peón general | 15 | 16.6 | 249.00 |
| MAQ-001C | h | Camión grúa 20 Tm. | 2 | 35.61 | 71.22 |
| MATDESOD05 | ud | Soporte torre desodirzacion+obra civil asociada | 1 | 341.42 | 341.42 |
| MATDESOD06 | ud | Pruebas hidráulcas y puesta en funcionamiento desodorizac | 1 | 358.72 | 358.72 |
| MATVENT11C | Ud | Ventilador 11000 m3/h+elem. aux.centrif. (material; 13/04/2020) | 1 | 8960.95 | 8960.95 |
| MATDESOD04C | ud | Desodorización 11.000 m3/h+p.p. mat. aux.+TTe. obra (material; 13/04/2020) | 1 | 14337.52 | 14337.52 |
| %MONT-3 VAR | % | Montaje y pruebas-3% | 3 % | 24318.83 | 729.56 |
|  |  | Total |  |  | 25048.39 |

**P6DESOD04D** ud Sistema de desodorización 850 m3/h carb. activ+vent. cent (18/11/2011)
0 ud × 5753.32 (6098.52 con costes indirectos) = 0.00
Sistema de ventilación y desodorización carbón activo en carcasa de acero AISI-316 L, Caudal de aire a tratar :850 m3/h, con las siguientes características:
-Composición : Aire + H2S + CH3SH + (CH3)2S + (CH3)2S2; Concentración contaminantes : 10 mg/Nm3; Temperatura : Ambiente; Eficacia inicial de adsorción : 99%; . Pérdida de carga equipos : 800 Pa; Pérdida de carga conductos : 700 Pa; . Pérdida de carga total : 1.500 Pa.
1 TORRE DE CONTACTO compacta vertical, con las siguientes dimensiones y características generales: Material : PRFV, Color de acabado : Gris RAL 7032; Diámetro mínimo : 800 m.m; Altura total aproximada : 2.000 m.m; Espesor de construcción : 10 m.m; Carbón activo utilizado: Tipo : Base Carbón activo impregnado en sosa específico para silfhídrico ; Cantidad : 250 Kg; Densidad aparente : 550 Kg/m3; Índice de saturación sobre H2S : 22% w/w; Tamaño medio del gránulo : 4 m.m; Contenido de humedad : 15 %; Nº de lechos : 1; Autonomía : 4.320 h; Accesorios incluidos: Medidor de presión diferencial.
1 VENTILADOR centrifugo, con las siguientes características: Material de las partes en contacto con el fluido : Resina estervinílica / fibra de vidrio; Acoplamiento al motor : Poleas - correas; Caudal :850 m3/h; Presión estática : 1.600 Pa; Estanqueidad eje : Deflector limitador de fugas; Potencia instalada : 4 kW; Tensión motor : 220/380 V; Velocidad angular del motor : 1.450 r.p.m.; Protección del motor : IP-55
Los componentes del sistema son los siguientes:
-Soporte de equipo formado por perfilería y base de apoyo en acero AISI-316L, incluyendo apoyos de amortiguación. Obra civil y base.
-Llaves de paso del circuito.
-Válvula antirretorno DN650 en el exterior del equipo para evitar el retorno de olores ante posibles averías.
-Filtro grado EU4 para entrada de aire lavable.
-Conductos de drenaje y rebose hasta arqueta de recogida AISI-316L y/o p.p.
-Tubos de distribución de aire ionizado de polpropileno con rejas de aspiración.
-Rejilla exterior de insonorización de exterior , según necesidades de insonorización y caudal de aire extraido.
-Instalación neumática
-Cuadro de control, incluyendo interconexión entre elementos y cuadros en cuadro general.
-Cuadro de protección eléctrica
La instalación incluirá la puesta en marcha y legalización. Unidad completamente instalada y probada.

| Código | Ud | Descripción | Rendimiento | Precio | Importe |
|---|---|---|---|---|---|
| MAO-007 | h | Peón general | 5 | 16.6 | 83.00 |
| MAQ-001C | h | Camión grúa 20 Tm. | 2 | 35.61 | 71.22 |
| MATDESOD05 | ud | Soporte torre desodirzacion+obra civil asociada | 1 | 341.42 | 341.42 |
| MATDESOD06 | ud | Pruebas hidráulcas y puesta en funcionamiento desodorizac | 1 | 358.72 | 358.72 |
| MATDESOD04D | ud | Desodorización 5000 m3/h+p.p. mat. aux.+TTe. obra (material; 13/04/2020) | 1 | 4032.43 | 4032.43 |
| MATVENT01C | Ud | Ventilador 1000m3/h+elem. aux.centrif. (material; 13/04/2020) | 1 | 698.96 | 698.96 |
| %MONT-3 VAR | % | Montaje y pruebas-3% | 3 % | 5585.75 | 167.57 |
|  |  | Total |  |  | 5753.32 |

**P6VENT1000H** Ud Ventilador 1000 m3/h helicoidal mural (23/03/2017)
3 Ud × 811.81 (860.52 con costes indirectos) = 2581.56
Extractor helicoidal mural con silenciador realizado en plancha de acero galvanizado para un caudal mínimo de 1000 m3/h y potencia de 1.0KW, con incorporación en el frente de malla de acero electrosoldada y persiana de chapa de acero galvanizada en su parte posterior, aislamiento clase F, protección IP-65, hélice de seis alabes de acero inoxidable, i/ recibido del mismo, totalmente colocado, p.p de material y medios de montaje.Velocidad 1.500 rpm. Nivel sonoro: 70 d(BA). Unidad totalmente instalada y probada.

| Código | Ud | Descripción | Rendimiento | Precio | Importe |
|---|---|---|---|---|---|
| MAO-001 | h | Cuadrilla "A" | 2 | 42 | 84.00 |
| MAQ-001C | h | Camión grúa 20 Tm. | 0.5 | 35.61 | 17.81 |
| MATVENT1.0H2 | Ud | Ventilador 1000 w+elem. aux.helicoidal (material; 11/11/2020) | 1 | 710 | 710.00 |
|  |  | Total |  |  | 811.81 |

| Medición | Uds. | Parcial |
|---|---|---|
| Sala CCms | 1 | 1.00 |
| Caseta generador | 1 | 1.00 |
| Caseta trafo | 1 | 1.00 |
| Total |  | 3 |

**P6VENT1500H** Ud Ventilador 1500 m3/h helicoidal mural (09/04/2020)
0 Ud × 804.39 (852.65 con costes indirectos) = 0.00
Extractor helicoidal mural con silenciador, realizado en plancha de acero galvanizado para un caudal mínimo de 1.500 m3/h y potencia de 1.0 KW, con incorporación en el frente de malla de acero electrosoldada y persiana de chapa de acero galvanizada en su parte posterior, aislamiento clase F, protección IP-65, hélice de seis alabes de acero inoxidable, i/ recibido del mismo, totalmente colocado, p.p de material y medios de montaje.Velocidad: 1.500 rpm. Nivel sonoro: 70 d(BA). Unidad totalmente instalada y probada.

| Código | Ud | Descripción | Rendimiento | Precio | Importe |
|---|---|---|---|---|---|
| MAO-007 | h | Peón general | 1.5 | 16.6 | 24.90 |
| MAQ-001C | h | Camión grúa 20 Tm. | 0.5 | 35.61 | 17.81 |
| MATVENT1.5H | Ud | Ventilador 1500 w+elem. aux.helicoidal (material; 13/04/2020) | 1 | 761.68 | 761.68 |
|  |  | Total |  |  | 804.39 |

**P6VENT2000H** ud Ventilador 2000 m³/h helicoidal mural (18/11/2011)
0 ud × 883.91 (936.94 con costes indirectos) = 0.00
Ventilador helicoidal mural con silenciador realizado en plancha de acero galvanizado para un caudal mínimo de 2000 m3/h y potencia de 1.5 KW, con incorporación en el frente de malla de acero electrosoldada y persiana de chapa de acero galvanizada en su parte posterior, aislamiento clase F, protección IP-65, hélice de seis alabes de acero inoxidable, i/ recibido del mismo, totalmente colocado, p.p de material y medios de montaje.Velocidad: 1450rpm. Nivel sonoro: 70 d(BA). Unidad totalmente instalada y probada.

| Código | Ud | Descripción | Rendimiento | Precio | Importe |
|---|---|---|---|---|---|
| MAO-007 | h | Peón general | 1.5 | 16.6 | 24.90 |
| MAQ-001C | h | Camión grúa 20 Tm. | 0.5 | 35.61 | 17.81 |
| MATVENT2.0H | ud | Ventilador 2000 m3/h+elem. aux. helicoidal (material; 13/04/2020) | 1 | 815.45 | 815.45 |
| %MONT-3 VAR | % | Montaje y pruebas-3% | 3 % | 858.16 | 25.74 |
|  |  | Total |  |  | 883.91 |

**P5VENT4000H** ud Ventilador 4000 m3/h helioidal mural (23/03/2017)
0 ud × 997.91 (1057.78 con costes indirectos) = 0.00
Extractor helicoidal mural con silenciador realizado en plancha de acero galvanizado para un caudal mínimo de 4000 m3/h con incorporación en el frente de malla de acero electrosoldada y persiana de chapa de acero galvanizada en su parte posterior, aislamiento clase F, protección IP-65, hélice de seis alabes de acero inoxidable, i/ recibido del mismo, totalmente colocado, p.p de material y medios de montaje.Velocidad 1.500 rpm. Nivel sonoro: 70 d(BA). Unidad totalmente instalada y probada.

| Código | Ud | Descripción | Rendimiento | Precio | Importe |
|---|---|---|---|---|---|
| MAO-001 | h | Cuadrilla "A" | 2 | 42 | 84.00 |
| MAQ-001C | h | Camión grúa 20 Tm. | 0.5 | 35.61 | 17.81 |
| MATVENT4H | Ud | Ventilador 4000m3/h+elem. aux.helicoidal (material; 14/04/2020) | 1 | 896.1 | 896.10 |
|  |  | Total |  |  | 997.91 |

**P6VENT5000H** ud Ventilador 5000 m³/h helicoidal mural (18/11/2011)
0 ud × 1151.57 (1220.66 con costes indirectos) = 0.00
Ventilador helicoidal mural con silenciador realizado en plancha de acero galvanizado para un caudal mínimo de 5.000 m3/h y potencia de 1.5KW, con incorporación en el frente de malla de acero electrosoldada y persiana de chapa de acero galvanizada en su parte posterior, aislamiento clase F, protección IP-65, hélice de seis alabes de acero inoxidable, silenciador i/ recibido del mismo, totalmente colocado, p.p de material y medios de montaje.Velocidad: 1450 rpm. Nivel sonoro: 70 d(BA). Unidad totalmente instalada y probada.

| Código | Ud | Descripción | Rendimiento | Precio | Importe |
|---|---|---|---|---|---|
| MAO-007 | h | Peón general | 1.5 | 16.6 | 24.90 |
| MAQ-001C | h | Camión grúa 20 Tm. | 0.5 | 35.61 | 17.81 |
| MATVENT5H | ud | Ventilador 5000m3/h+elem. aux.helicoidal (material; 14/04/2020) | 1 | 1075.32 | 1075.32 |
| %MONT-3 VAR | % | Montaje y pruebas-3% | 3 % | 1118.03 | 33.54 |
|  |  | Total |  |  | 1151.57 |

**P6VENT10000H** ud Ventilador 8.000-10.000 m³/h helicoidal mural (18/11/2011)
1 ud × 1279.99 (1356.79 con costes indirectos) = 1356.79
Ventilador helicoidal mural con silenciador realizado en plancha de acero galvanizado para un caudal mínimo de 10.000 m3/h y potencia instalada de 1.5 kW, con incorporación en el frente de malla de acero electrosoldada y persiana de chapa de acero galvanizada en su parte posterior, aislamiento clase F, protección IP-65, hélice de seis alabes de acero inoxidable, silenciador i/ recibido del mismo, totalmente colocado, p.p de material y medios de montaje.Velocidad: 1450 rpm. Nivel sonoro: 70 d(BA). Unidad totalmente instalada y probada.

| Código | Ud | Descripción | Rendimiento | Precio | Importe |
|---|---|---|---|---|---|
| MAO-007 | h | Peón general | 1.5 | 16.6 | 24.90 |
| MAQ-001C | h | Camión grúa 20 Tm. | 0.5 | 35.61 | 17.81 |
| MATVENT10.0H | Ud | Ventilador 10.000m3/h+elem. aux.helicoidal (material; 13/10/2020) | 1 | 1200 | 1200.00 |
| %MONT-3 VAR | % | Montaje y pruebas-3% | 3 % | 1242.71 | 37.28 |
|  |  | Total |  |  | 1279.99 |

| Medición | Uds. | Parcial |
|---|---|---|
| Impulsión a tanque | 1 | 1.00 |
| Total |  | 1 |

**P6VENT13600H** ud Ventilador 13600 m³/h helicoidal mural (18/11/2011)
1 ud × 1520.77 (1612.02 con costes indirectos) = 1612.02
Ventilador helicoidal mural con silenciador realizado en plancha de acero galvanizado para un caudal mínimo de 13600 m3/h y potencia instalada de 2.25 kW, con incorporación en el frente de malla de acero electrosoldada y persiana de chapa de acero galvanizada en su parte posterior, aislamiento clase F, protección IP-65, hélice de seis alabes de acero inoxidable, silenciador i/ recibido del mismo, totalmente colocado, p.p de material y medios de montaje.Velocidad: 1450 rpm. Nivel sonoro: 70 d(BA). Unidad totalmente instalada y probada.

| Código | Ud | Descripción | Rendimiento | Precio | Importe |
|---|---|---|---|---|---|
| MAO-007 | h | Peón general | 1.5 | 16.6 | 24.90 |
| MAQ-001C | h | Camión grúa 20 Tm. | 0.5 | 35.61 | 17.81 |
| MATVENT13.6H | ud | Ventilador 13600m3/h+elem. aux.helicoidal (material; 13/04/2020) | 1 | 1433.76 | 1433.76 |
| %MONT-3 VAR | % | Montaje y pruebas-3% | 3 % | 1476.47 | 44.29 |
|  |  | Total |  |  | 1520.77 |

| Medición | Uds. | Parcial |
|---|---|---|
| Impulsión a desodorización | 1 | 1.00 |
| Total |  | 1 |

**P6VENT15000H** ud Ventilador 15000 m³/h helicoidal mural (18/11/2011)
0 ud × 1705.35 (1807.67 con costes indirectos) = 0.00
Ventilador helicoidal realizado en plancha de acero galvanizado para un caudal mínimo de 15000 m3/h y potencia de 1.5 kW, con incorporación en el frente de malla de acero electrosoldada y persiana de chapa de acero galvanizada en su parte posterior, aislamiento clase F, protección IP-65, hélice de seis alabes de acero inoxidable, silenciador i/ recibido del mismo, totalmente colocado, p.p de material y medios de montaje.Velocidad: 1450 rpm. Nivel sonoro: 70 d(BA). Unidad totalmente instalada y probada.

| Código | Ud | Descripción | Rendimiento | Precio | Importe |
|---|---|---|---|---|---|
| MAO-007 | h | Peón general | 1.5 | 16.6 | 24.90 |
| MAQ-001C | h | Camión grúa 20 Tm. | 0.5 | 35.61 | 17.81 |
| MATVENT15.0H | ud | Ventilador 15000m3/h+elem. aux.helicoidal (material; 13/04/2020) | 1 | 1612.97 | 1612.97 |
| %MONT-3 VAR | % | Montaje y pruebas-3% | 3 % | 1655.68 | 49.67 |
|  |  | Total |  |  | 1705.35 |

**P6VENT15600H** ud Ventilador 15600 m³/h helicoidal mural (18/11/2011)
0 ud × 1705.35 (1807.67 con costes indirectos) = 0.00
Ventilador helicoidal realizado en plancha de acero galvanizado para un caudal mínimo de 15600 m3/h y potencia de 1.5 kW, con incorporación en el frente de malla de acero electrosoldada y persiana de chapa de acero galvanizada en su parte posterior, aislamiento clase F, protección IP-65, hélice de seis alabes de acero inoxidable, silenciador i/ recibido del mismo, totalmente colocado, p.p de material y medios de montaje.Velocidad: 1450 rpm. Nivel sonoro: 70 d(BA). Unidad totalmente instalada y probada.

| Código | Ud | Descripción | Rendimiento | Precio | Importe |
|---|---|---|---|---|---|
| MAO-007 | h | Peón general | 1.5 | 16.6 | 24.90 |
| MAQ-001C | h | Camión grúa 20 Tm. | 0.5 | 35.61 | 17.81 |
| MATVENT15.6H | ud | Ventilador 15600m3/h+elem. aux.helicoidal (material; 13/04/2020) | 1 | 1612.97 | 1612.97 |
| %MONT-3 VAR | % | Montaje y pruebas-3% | 3 % | 1655.68 | 49.67 |
|  |  | Total |  |  | 1705.35 |

**P6VENT20500H** ud Ventilador 20500 m³/h helicoidal mural (18/11/2011)
0 ud × 1889.95 (2003.35 con costes indirectos) = 0.00
Ventilador helicoidal realizado en plancha de acero galvanizado para un caudal mínimo de 20500m3/h y potencia de 2.5 kW, con incorporación en el frente de malla de acero electrosoldada y persiana de chapa de acero galvanizada en su parte posterior, aislamiento clase F, protección IP-65, hélice de seis alabes de acero inoxidable, silenciador i/ recibido del mismo, totalmente colocado, p.p de material y medios de montaje.Velocidad: 1450 rpm. Nivel sonoro: 70 d(BA). Unidad totalmente instalada y probada.

| Código | Ud | Descripción | Rendimiento | Precio | Importe |
|---|---|---|---|---|---|
| MAO-007 | h | Peón general | 1.5 | 16.6 | 24.90 |
| MAQ-001C | h | Camión grúa 20 Tm. | 0.5 | 35.61 | 17.81 |
| MATVENT20.5H | ud | Ventilador 20500m3/h+elem. aux.helicoidal (material; 13/04/2020) | 1 | 1792.19 | 1792.19 |
| %MONT-3 VAR | % | Montaje y pruebas-3% | 3 % | 1834.90 | 55.05 |
|  |  | Total |  |  | 1889.95 |

**P6VENT3000HC** ud Ventilador 3000 m³/h helicoidal cubiertas (18/11/2011)
4 ud × 874.68 (927.16 con costes indirectos) = 3708.64
Ventilador helicoidal sónico de cubierta con silenciador y torre de expulsión, realizado en plancha de acero galvanizado para un caudal mínimo de 3000 m3/h y potencia de 0.5 kW, con incorporación en el frente de malla de acero electrosoldada y persiana de chapa de acero galvanizada en su parte posterior, aislamiento clase F, protección IP-65, hélice de seis alabes de acero inoxidable, silenciador i/ recibido del mismo, totalmente colocado, p.p de material y medios de montaje.Velocidad: 1450 rpm. Nivel sonoro: 70 d(BA). Unidad totalmente instalada y probada.

| Código | Ud | Descripción | Rendimiento | Precio | Importe |
|---|---|---|---|---|---|
| MAO-007 | h | Peón general | 1.5 | 16.6 | 24.90 |
| MAQ-001C | h | Camión grúa 20 Tm. | 0.5 | 35.61 | 17.81 |
| MATVENT3.0H | ud | Ventilador 3000m3/h+elem. aux.helicoidal cubierta (material; 13/04/2020) | 1 | 806.49 | 806.49 |
| %MONT-3 VAR | % | Montaje y pruebas-3% | 3 % | 849.20 | 25.48 |
|  |  | Total |  |  | 874.68 |

**P6CUBPVC1** m² Cubierta lona retráctil PVC motorizada (17/09/2015)
95.9 m² × 48.69 (51.61 con costes indirectos) = 4949.40
Cubierta de lona móvil de PVC enrollable y motorizada. Rigidización y perfiles guía y de montaje de aluminio. Incluye aperturas para ventilación interior y elementos auxiliares.
Unidad totalmente instalada

| Código | Ud | Descripción | Rendimiento | Precio | Importe |
|---|---|---|---|---|---|
| MAT6CUBPVC1 | m² | Lona PVC extensible protección+estructura (material; 01/06/2016) | 1 | 40.32 | 40.32 |
| %P.P.PIEZ5 | % | P.P. tuberías de conexión y piezas especiales | 5 % | 40.32 | 2.02 |
| %MONT-15 | % | Montaje-15% equipos | 15 % | 42.34 | 6.35 |
|  |  | Total |  |  | 48.69 |

| Medición | Uds. | Largo | Ancho | Parcial |
|---|---|---|---|---|
| Cámara húmeda | 1 | 10 | 5 | 50.00 |
| Canales | 1 | 6.2 | 4.5 | 27.90 |
| Pozo | 1 | 4.5 | 4 | 18.00 |
| Total |  |  |  | 95.9 |

**P5ELECAACC01** Ud Unidad AA/CC 30.000Kw/h, 60.000 Frg (EB Osuna-1) (17/09/2015)
0 Ud × 8059.18 (8542.73 con costes indirectos) = 0.00
Aire acondicionado de 30.000 w/h potencia eléctrica y 61.000 frigorías para alojamiento en sala eléctrica de la estación de bombeo Osuna-1, formada por compresores herméticos, intercambiador, protección antihielo, válvula de expansión termostática, bombas de circulación, compresor, presostatos de alta y baja, bancada, programador independiente y autómata de control de temperaturas, conexiones con filtro, variador de frecuencia, soportes y elementos auxiliares. Unidad totalmente instalada.

| Código | Ud | Descripción | Rendimiento | Precio | Importe |
|---|---|---|---|---|---|
| MATAACC1 | Ud | Unidad AA/CC 30.000 Kw/h, 60000 frg (material; 08/06/2017) | 1 | 7007.98 | 7007.98 |
| %MONT-15 | % | Montaje-15% equipos | 15 % | 7007.98 | 1051.20 |
|  |  | Total |  |  | 8059.18 |

**P5ELECAACC02** Ud Unidad interior tipo casette de 4 vías 3.5 Kw frio/calor (04/01/2013)
0 Ud × 404.14 (428.39 con costes indirectos) = 0.00
Spilts de 3.5 Kw frio/calor 4 vías, para instalación a 2 tubos y envolvente, 4 llaves de corte de 1/2" y conexión mediante tubería de cobre aislada, incluyendo bandeja de condensados y termostatos. Unidad totalmente instalada

| Código | Ud | Descripción | Rendimiento | Precio | Importe |
|---|---|---|---|---|---|
| MATELEAACC02 | Ud | Unidad exterior (UI) VRF casete de 2,2 kW en frio y 2,5 kW en ca (material; 04/01/2013) | 1 | 367.4 | 367.40 |
| %MONT-10 VAR | % | Montaje y pruebas-10% valvulería | 10 % | 367.40 | 36.74 |
|  |  | Total |  |  | 404.14 |

**P5ELECAACC03** Ud Inst.tuberías cobre climatización incl. llaves de corte y aisla (17/09/2015)
3 Ud × 576.74 (611.34 con costes indirectos) = 1834.02
Instalación completa de climatización conformada por tubería de cobre rígido, de 20/22 mm. de diámetro nominal,con líneas independientes para agua fría y caliente, con p.p. de piezas especiales de cobre, instalada y funcionando, según normativa vigente, en ramales de longitud superior a 3 metros, incluso con protección de tubo corrugado de PVC, incluso suministro y colocación de llaves de paso de 22 mm. 3/4" de diámetro, para empotrar cromada y de paso recto, colocada mediante unión roscada, asilamiento térmico y red de drenaje de cada split. Unidad totalmente instalada y operativa.

| Código | Ud | Descripción | Rendimiento | Precio | Importe |
|---|---|---|---|---|---|
| MATEQACG321 | Ml | Tuberia Acero Galvanizado DN 32 (material; 30/09/2015) | 45 | 10.82 | 486.90 |
| %MONT-15 | % | Montaje-15% equipos | 15 % | 486.90 | 73.04 |
| %PRUEBAS-3 | % | Pruebas-3% válvulas | 3 % | 559.94 | 16.80 |
|  |  | Total |  |  | 576.74 |

| Medición | Uds. | Parcial |
|---|---|---|
| Sala CCms | 1 | 1.00 |
| Generador | 1 | 1.00 |
| Sala trafos | 1 | 1.00 |
| Total |  | 3 |

**P5ELECAACC04** ud Unidad AA/CC 2.000w/h, 6.000 Frg (09/10/2015)
2 ud × 2283.26 (2420.26 con costes indirectos) = 4840.52
Aire acondicionado de 2.000 w/h potencia eléctrica y 6.000 frigorías formada por compresores herméticos, intercambiador, protección antihielo, válvula de expansión termostática, bombas de circulación, compresor, presostatos de alta y baja, bancada, programador independiente y autómata de control de temperaturas, conexiones con filtro, variador de frecuencia, soportes y elementos auxiliares. Unidad totalmente instalada.

| Código | Ud | Descripción | Rendimiento | Precio | Importe |
|---|---|---|---|---|---|
| MATAACC04 | ud | Unidad AA/CC2.000 Kw/h, 6000 frg (material; 17/10/2018) | 1 | 1630.9 | 1630.90 |
| %MONT-40 VAR | % | Montaje-40% | 40 % | 1630.90 | 652.36 |
|  |  | Total |  |  | 2283.26 |

| Medición | Uds. | Parcial |
|---|---|---|
| Caseta generador | 1 | 1.00 |
| Caseta trafos | 1 | 1.00 |
| Total |  | 2 |

**P5ELECAACC05** ud Unidad AA/CC 5.000w/h, 14.000 Frg (09/10/2015)
1 ud × 4077.23 (4321.86 con costes indirectos) = 4321.86
Aire acondicionado de 5.000 w/h potencia eléctrica y 14.000 frigorías clase A , formada por compresores herméticos, intercambiador, protección antihielo, válvula de expansión termostática, bombas de circulación, compresor, presostatos de alta y baja, bancada, programador independiente y autómata de control de temperaturas, conexiones con filtro, variador de frecuencia, soportes y elementos auxiliares. Unidad totalmente instalada.

| Código | Ud | Descripción | Rendimiento | Precio | Importe |
|---|---|---|---|---|---|
| MATAACC05 | ud | Unidad AA/CC 5.000 Kw/h, 14000 frg (material; 13/04/2020) | 1 | 2912.31 | 2912.31 |
| %MONT-40 VAR | % | Montaje-40% | 40 % | 2912.31 | 1164.92 |
|  |  | Total |  |  | 4077.23 |

| Medición | Uds. | Parcial |
|---|---|---|
| sala CCms | 1 | 1.00 |
| Total |  | 1 |

**P5ELECAACC06** ud Unidad AA/CC 6.000w/h, 16.000 Frg (09/10/2015)
0 ud × 4616.67 (4893.67 con costes indirectos) = 0.00
Aire acondicionado de 6.000 w/h potencia eléctrica y 16.000 frigorías clase A , formada por compresores herméticos, intercambiador, protección antihielo, válvula de expansión termostática, bombas de circulación, compresor, presostatos de alta y baja, bancada, programador independiente y autómata de control de temperaturas, conexiones con filtro, variador de frecuencia, soportes y elementos auxiliares. Unidad totalmente instalada.

| Código | Ud | Descripción | Rendimiento | Precio | Importe |
|---|---|---|---|---|---|
| MATAACC06 | ud | Unidad AA/CC 6.000 Kw/h, 16000 frg (material; 17/10/2018) | 1 | 3297.63 | 3297.63 |
| %MONT-40 VAR | % | Montaje-40% | 40 % | 3297.63 | 1319.05 |
|  |  | Total |  |  | 4616.67 |

**P6VENTC01** Ud Campana de extracción aluminio contenedores 2.2x1.80m (18/11/2011)
2 Ud × 313.81 (332.64 con costes indirectos) = 665.28
Campana de extracción de superficie de contenedores de dimensión 2.20x1.80m, incluidos elementos auxiliares y soportes. Unidad totalmente instalada.

| Código | Ud | Descripción | Rendimiento | Precio | Importe |
|---|---|---|---|---|---|
| MATVENTC01 | Ud | Campana extractora (material; 01/06/2016) | 1 | 304.67 | 304.67 |
| %MONT-3 VAR | % | Montaje y pruebas-3% | 3 % | 304.67 | 9.14 |
|  |  | Total |  |  | 313.81 |

**P4ETT-004E-E1** m² Encof/desenc. Cimientos OCULTOS
4.8 m² × 13.55 (14.36 con costes indirectos) = 68.93

| Medición | Uds. | Largo | Alto | Parcial |
|---|---|---|---|---|
|  | 1 | 16 | 0.3 | 4.80 |
| Total |  |  |  | 4.8 |

**P4HG-004A** m³ Hormigón HA-30/B/20/IIIa y 30/B/12/IIIa
4.8 m³ × 73.09 (77.48 con costes indirectos) = 371.90

| Medición | Uds. | Largo | Alto | Parcial |
|---|---|---|---|---|
| Base equipo desodorización | 1 | 16 | 0.3 | 4.80 |
| Total |  |  |  | 4.8 |

**P4ETT-002** kg Acero B-500-S
114.08 kg × 1.32 (1.4 con costes indirectos) = 159.71

| Medición | Uds. | Largo | Alto | Parcial |
|---|---|---|---|---|
| #12/20 | 1.15 | 16 | 6.2 | 114.08 |
| Total |  |  |  | 114.08 |

**P4HG-002B** m³ Hormigón HM-20/B/20/IIa Elementos horizontales y verticales
14.4 m³ × 55.85 (59.2 con costes indirectos) = 852.48

| Medición | Uds. | Largo | Ancho | Alto | Parcial |
|---|---|---|---|---|---|
| Impulsión nave | 1 | 30 | 0.8 | 0.8 | 19.20 |
| A deducir huecos |  |  |  |  |  |
| Impulsión nave | -1 | 30 |  | 0.16 | -4.80 |
| Total |  |  |  |  | 14.4 |

##### A1.2.1.9. INSTRUMENTACIÓN Y CONTROL (LB) (31/01/2000)
Importe: 181509.65

###### A1.2.1.9.1 INGENIERÍA Y FORMACIÓN (28/09/2004)
Importe: 19927.5

**P7ING001** ud Ingeniería PLC´s y comunicaciones EBAR (28/05/2020)
1 ud × 9000 (9540 con costes indirectos) = 9540.00
Ingeniería de programación de PLC´s , y ampliación (sin límite de variables, operaciones o entradas), para la integración de la automatización, telemando y gestión de todos los parámetros de la EBAR y tanque de tormentas (cuando existe), incluyendo cálculo automático de variables de control , incluso documentación técnica con especificaciones funcionales del sistema y manuales de operador y supervisor del sistema de control: planos generales del sistema; esquemas unifilares y cableado de los puntos; posicional de equipos y canalizaciones, cableado y conexionado de los sensores; manual de la aplicación informática; especificaciones técnicas de los equipos

| Código | Ud | Descripción | Rendimiento | Precio | Importe |
|---|---|---|---|---|---|
| MAO-013 | h | Informático analista (mano de obra; 28/05/2020) | 200 | 45 | 9000.00 |
|  |  | Total |  |  | 9000 |

**P73COMSCADA1** ud Ingeniería adecuación SCADA, control y supervisión EBAR (28/09/2004)
1 ud × 5659.53 (5999.1 con costes indirectos) = 5999.10
Ingeniería de programación y ampliación (sin límite de variables, operaciones o entradas) de las estaciones de bombeen el SCADA del centro de control.

| Código | Ud | Descripción | Rendimiento | Precio | Importe |
|---|---|---|---|---|---|
| MAO-013 | h | Informático analista | 120 | 45 | 5400.00 |
| MATCOMSCADA1 | ud | Edicion manuales,esquemas EB´s y TT (material; 28/09/2004) | 1 | 259.53 | 259.53 |
|  |  | Total |  |  | 5659.53 |

**P73COMPUESTA** ud Pruebas y puesta en marcha de instalaciones EBAR (18/11/2011)
1 ud × 2587.5 (2742.75 con costes indirectos) = 2742.75
Control de Calidad de señales y Pruebas Funcionales de la instalación de la EBAR incluyendo:
- Pruebas en taller (previa a instalación en campo) de funcionamiento del PLC, pantalla táctil y verificación de conexiones de los cuadros de todas las instalaciones, realizada por un Técnico.
- Verificación de señales entre campo y PLC.
- Redacción y cumplimentación de protocolo de pruebas.
- Verificación de señales en CPC.
- Pruebas de señales entre campo y CPC, previendo, como mínimo, la participación de un Técnico en Software y un Técnico de Programación y operario especializado en electricidad e instrumentación en campo durante la duración de las pruebas o hasta tanto lo determine la Dirección de Obra.
- Pruebas funcionales desde Centro de Control, previendo, como mínimo, la participación de un Técnico en Software y un Técnico de Programación y operario especializado en electricidad e instrumentación en campo durante la duración de las pruebas o hasta tanto lo determine la Dirección de Obra.
- En cualquier caso quedará verificado el funcionamiento de la instalación en todos los posibles modos de funcionamiento (Local, Automático y Remotos), así como todas las posibles combinaciones en los modos de función y casuísticas que puedan darse.
Unidad completa.

| Código | Ud | Descripción | Rendimiento | Precio | Importe |
|---|---|---|---|---|---|
| MAO-013 | h | Informático analista | 25 | 45 | 1125.00 |
| MAO-014 | h | Ingeniero Industrial eléctrico (mano de obra; 28/05/2020) | 25 | 45 | 1125.00 |
| %P.P. PMAT | % | Pequeño material | 15 % | 2250.00 | 337.50 |
|  |  | Total |  |  | 2587.5 |

**P73COMFORMA** ud Formación y documentación EBAR (18/11/2011)
1 ud × 1552.5 (1645.65 con costes indirectos) = 1645.65
Documentación de las instalaciones EBAR y curso de Formación correspondiente de 21 horas totales (2 días a 7h/día), para operadores, dirección y mantenimiento.Para manejo de la instalación (Operadores), mantenimiento general y producción.Como documentación se tendrá el documento funcional de la ·1,00 Conj. de manuales para un total de 4 personas. Fotocopias de documento funcional y puesta en marcha de sistema de Supervisión

| Código | Ud | Descripción | Rendimiento | Precio | Importe |
|---|---|---|---|---|---|
| MAO-013 | h | Informático analista | 15 | 45 | 675.00 |
| MAO-014 | h | Ingeniero Industrial eléctrico | 15 | 45 | 675.00 |
| %P.P. PMAT | % | Pequeño material | 15 % | 1350.00 | 202.50 |
|  |  | Total |  |  | 1552.5 |

###### A1.2.1.9.2 SISTEMA DE CONTROL Y COMUNICACIONES (02/11/2011)
Importe: 60072.12

**P7COMARM01** ud Armario de control 2000 x 800 x 600 (17/09/2015)
1 ud × 3050.96 (3234.02 con costes indirectos) = 3234.02
Suministro e instalación de armario de Teletransmisión tipo OLN de 2000x800x600con puerta transparente color RAL5012, para alojamiento de equipos de autómata y equipos de comunicaciones de compuesto en su interior por:
Bandeja para equipos, cuadro sinóptico, conjunto de iluminación accionado por puerta, ventilación por extractor controlado por termostato, filtro para entrada de aire, resistencia de caldeo y termostatos, protecciones eléctricas a equipos, equipo de conmutación de alimentación de 24 V, protecciones contra sobretensiones, placa de montaje con equipos y borneros instalados, regleteros de entrada salida, entradas y salidas digitales aisladas a través de bornas relés, protección de señal y alimentación, separadores galvánicos, barra de fijación de cables, bandeja para módem ethernet, entrada de cables por pasamuros de goma semipartida, prensas, etc,.., incluso mecanizado y bancada, con todos los equipos que contiene totalmente montados, cableados, conexionados y probados.

| Código | Ud | Descripción | Rendimiento | Precio | Importe |
|---|---|---|---|---|---|
| MAO-004B | h | Oficial 1ª instalaciones | 5 | 17.53 | 87.65 |
| MATMODCONTROL | ud | Armario de control 2x0.8x0.6+zócalo (material; 16/10/2018) | 1 | 2553.87 | 2553.87 |
| % MATAUX | % | Material auxiliar | 5 % | 2641.52 | 132.08 |
| %10-MONTAJE | % | Montaje y pruebas-10% | 10 % | 2773.60 | 277.36 |
|  |  | Total |  |  | 3050.96 |

**P7COMNODO1** ud Nodo comunicaciones GSM/GPRS G3. incl.cuadro protec. (18/11/2011)
1 ud × 3607 (3823.42 con costes indirectos) = 3823.42
Ud Suministro e instalación equipo de comunicaciones bidireccional compuesto de alimentación autónomo de batería de bajo mantenimiento, conexión y cuadro eléctrico, cableado a toma, CPU, memoria flash, módem GSM/GPRS/G3 y modem de comunicaciones , armario IP65, Armario Termoplástico inyectado de doble aislamiento, con puerta opaca para control de 855x590x360mm, RAL 7035, IP66 alta resistencia a golpes IK10 (5Kg a 40cm de altura), resistente a agentes químicos y radiación solar, -25ºC a 100ºC, resistencia al fuego, Soportes para fijación 750ºC), 100% reciclable, Placa de montaje metálica ciega mural, Resistencia calefactora 40W a 0ºC y 6W a 40ºC; Termostato -10ºc A 80ºc contacto; Ventilador con filtro IP54, 23m3/h, con filtro de 105x105mm; Kit de rejilla+filtro aire de 105x105mm; Protecciones eléctricas para acometida eléctrica (diferencial+magnetotérmica), salida SAI(diferencial+magnetotérmica), electrificación cuadro (magnetotérmica), protecciones fuentes (magnetotérmico por cada fuente), equipos (magnetotérmico por cada equipo); Protección COMBINADA Magnetotérmica+Diferencial I+N 16A 6kA, 300mA. Protección acometida cuadro, y salida SAI; Protección Magnetotérmica II10A 6kA. Protección forma de enchufe e instrumentación; Protección Magnetotérmica I 10A 6kA. Protección fuentes y equipos; Protección contra sobretensión fuente de 24Vcc, con protección fina (700A), salto a 31Vcc, protección individual por cada línea de tarjetas de E/S; Rearme automático de cuadro eléctrico; Picas de protección o conexión a picas existentes, incluido cable de protección; módulos de expansión de señales de entrada y salida, parametrizables mediante la herramienta de programación y con distintas densidades de señal.; Incluyendo ingeniería de detalle, calibración y cualquier otra medida auxiliar para la correcta instalación y funcionamiento de la unidad. Unidad totalmente terminada y operativa.

| Código | Ud | Descripción | Rendimiento | Precio | Importe |
|---|---|---|---|---|---|
| MAO-012 | h | Tecnico en Instalación (mano de obra; 16/04/2020) | 10 | 40 | 400.00 |
| MATCOM1 | ud | Nodo comunicaciones+modem (GPRS+Radiofrecuen)+antena+cuadro elec (material; 06/06/2017) | 1 | 2645.16 | 2645.16 |
| %P.P. PMAT | % | Pequeño material | 15 % | 3045.16 | 456.77 |
| %MONT-3 VAR | % | Montaje y pruebas-3% | 3 % | 3501.93 | 105.06 |
|  |  | Total |  |  | 3607 |

**P7COMP005** ud Bastidor Autómata (18/11/2011)
1 ud × 329.39 (349.15 con costes indirectos) = 349.15
Suministro de bastidor para autómata de 10 slots, tipo 1756-A10 de Allen Bradley o similar

| Código | Ud | Descripción | Rendimiento | Precio | Importe |
|---|---|---|---|---|---|
| MATCOM005 | ud | Bastidor PLC (material; 17/04/2017) | 1 | 304.57 | 304.57 |
| % MATAUX | % | Material auxiliar | 5 % | 304.57 | 15.23 |
| %MONT-3 VAR | % | Montaje y pruebas-3% | 3 % | 319.80 | 9.59 |
|  |  | Total |  |  | 329.39 |

**P7COMPLC2** Ud PLC-1(EBAR) +cuad+protec elec.+pant. (18/11/2011)
0 Ud × 14956.42 (15853.81 con costes indirectos) = 0.00
Cuadro autómata centralizador de todos los sistemas, incluidos módulos de ampliación consistentes en 608ED, 256SD con relés externos, 16 EA Intensidad/Tensión/Pt100, y 24 SA Intensidad/Tensión 1 puerto serie RS232 configurable, que acepta DF1, DH485 y 1 puerto Ethernet Base- T. Posibilidad de direccionamiento . Incluye programación del autómata, instalado y probado.; conectores para tarjetas analógicas, conector frontal para bloques de entrada/salida con terminales de tornillo, 20 polos.; conectores para tarjetas digitales. Batería para memoria 1 año, y reloj en tiempo real; Cable para alargar bus Rel Relés 24Vcc 1 contacto conmutado, 5A; Panel Operador Panel con pantalla gráfica color STN, táctil , con memoria para pantallas;
Fuente de alimentación: 1,00 Filtro de red de doble etapa, intensidad máxima 5A; 1,00 Fuente de alimentación estabilizada 24Vcc 3A para alimentación PLC y E/S de campo; Armario metálico de 1600x650x400 IP55;1,00 Placa de montaje;1,00 Zócalo 100mm; Módem Comunicaciones: 1,00 RDSmodem Módem de comunicaciones GPRS para enlace con centro de control.
Protecciones eléctricas (del cuadro): 1,00 Protección COMBINADA, magnetotérmico I+N 16A, y diferencial 300mA; poder de corte 6KA según UNE 60947,2;1,00 Ud Protección Magnetotérmica I+N 6A 6kA. Para alimentación electrificación Interna cuadro, y toma de enchufe; 1,00 Ud Protección magnetotérmica específica para Corriente Continua de II 4A 10KA, para protección entrada de alimentación corriente continua a cuadro de control PLC
Cableado:Conexiones de cableado desde PLC a sistemas de control
Protección contra sobretensión Acometida 220Vac (del cuadro): 1,00 Ud Protección basta-media (20KA), disparo a 275Vac, para acometida de tensión, elemento enchufable activo con contacto indicador de fallo, 1,00 Ud Descarga del neutro a tierra para el conjunto VAL-MS, poder de descarga 20KA, tensión de disparo 260Vac, CON INDICACIÓN DE FALLO; 2,00 Base para protección VAL-MS; 2,00 Ud Base fusibles y fusibles de 125Agl;Relé de detección fallo tensión; 1,00 Ud Relés detección fallo tensión, alimentación 220Vac, 1 contacto conmutado 5A. Enchufable sobre base Bornas Seccionables en todas las E/S del PLC. Protección contra sobretensión Salidas Fuente de 24Vcc a campo: Protección contra sobretensión fuente de 24Vcc, con protección fina (700A), salto a 31Vcc, protección individual por cada línea de tarjetas de E/S;Borna fusible seccionable para salidas alimentación a campo; Bornas Fusible seccionable doble piso por tarjeta de E/S, seccionable positivo de la fuente, con piloto de fusión.Pequeño material, montaje, documentación, embalaje y transporte a planta (Canaletas, carril DIN, bornas,...); mano de obra montaje cuadro.
Unidad totalmente instalada, incluido armario.

| Código | Ud | Descripción | Rendimiento | Precio | Importe |
|---|---|---|---|---|---|
| MAO-012 | h | Tecnico en Instalación | 35 | 40 | 1400.00 |
| MATCOMPLCCUAD | Ud | Cuadro metálico 1000x650x400 IP-65 PLC1 +zócalo+p.p. mat (material; 04/05/2020) | 1 | 313.63 | 313.63 |
| MATCOMPLCELE2 | Ud | Protección tierras PLC (material; 18/11/2011) | 1 | 45.77 | 45.77 |
| MATCOMPLCELE | Ud | Protecciones eléctricas y sobretensiones PLC1 (material; 18/11/2011) | 1 | 91.54 | 91.54 |
| MATCOMPLCLE | Ud | Pequeño material y cable instalación PLC (material; 18/11/2011) | 1 | 33.06 | 33.06 |
| MATCOMPLC1A | ud | Tarjeta ED IB32 (material; 04/05/2020) | 19 | 276 | 5244.00 |
| MATCOMPLC2 | ud | Tarjeta SD OB32 (material; 28/05/2020) | 8 | 358.44 | 2867.52 |
| MATCOMPLC3 | Ud | Tarjeta 8 EA (material; 03/12/2019) | 2 | 851.29 | 1702.58 |
| MATCOMPLC4 | Ud | Tarjeta 8SA (material; 03/12/2019) | 3 | 940.9 | 2822.70 |
| %MONT-3 VAR | % | Montaje y pruebas-3% | 3 % | 14520.80 | 435.62 |
|  |  | Total |  |  | 14956.42 |

**P7COMPLC1A1** ud PLC proglamable integrable (EBAR LB&SR) (17/09/2015)
1 ud × 13900.48 (14734.51 con costes indirectos) = 14734.51
PLC centralizador de todos los sistemas (EA:608 SD:256; EA:16 SA:24) SIEMENS o similar, programable incluidos módulos de ampliación necesarios. Incluye programación del autómata, instalado y probado, batería, fuentes de alimentación, protecciones eléctricas, cableado y protecciones de sobretensión. Toda la unidad completa, instalada y probada según PPTP, incluyendo pequeño material, montaje, documentación, embalaje y transporte a planta (Canaletas, carril DIN, bornas,...); mano de obra montaje

| Código | Ud | Descripción | Rendimiento | Precio | Importe |
|---|---|---|---|---|---|
| MATCOMPLC1A | ud | Tarjeta ED IB32 | 19 | 276 | 5244.00 |
| MATCOMPLC2 | ud | Tarjeta SD OB32 | 8 | 358.44 | 2867.52 |
| MATCOMPLC3 | Ud | Tarjeta 8 EA | 2 | 851.29 | 1702.58 |
| MATCOMPLC4B | ud | Tarjeta SA OF08 (material; 28/05/2020) | 3 | 940.9 | 2822.70 |
| %10-MONTAJE | % | Montaje y pruebas-10% | 10 % | 12636.80 | 1263.68 |
|  |  | Total |  |  | 13900.48 |

**P7COMPLC1A2** ud PLC proglamable integrable (EBAR PR) (17/09/2015)
0 ud × 11166.12 (11836.09 con costes indirectos) = 0.00
PLC centralizador de todos los sistemas (EA:512 SD:192; EA:16 SA:16) SIEMENS o similar, programable incluidos módulos de ampliación necesarios. Incluye programación del autómata, instalado y probado, batería, fuentes de alimentación, protecciones eléctricas, cableado y protecciones de sobretensión. Toda la unidad completa, instalada y probada según PPTP, incluyendo pequeño material, montaje, documentación, embalaje y transporte a planta (Canaletas, carril DIN, bornas,...); mano de obra montaje

| Código | Ud | Descripción | Rendimiento | Precio | Importe |
|---|---|---|---|---|---|
| MATCOMPLC1A | ud | Tarjeta ED IB32 | 16 | 276 | 4416.00 |
| MATCOMPLC2 | ud | Tarjeta SD OB32 | 6 | 358.44 | 2150.64 |
| MATCOMPLC3 | Ud | Tarjeta 8 EA | 2 | 851.29 | 1702.58 |
| MATCOMPLC4B | ud | Tarjeta SA OF08 | 2 | 940.9 | 1881.80 |
| %10-MONTAJE | % | Montaje y pruebas-10% | 10 % | 10151.02 | 1015.10 |
|  |  | Total |  |  | 11166.12 |

**P7COMPLC1A3** ud PLC proglamable integrable (EBAR GC) (17/09/2015)
0 ud × 12595.4 (13351.12 con costes indirectos) = 0.00
PLC centralizador de todos los sistemas (EA:512 SD:224; EA:16 SA:24) SIEMENS o similar, programable incluidos módulos de ampliación necesarios. Incluye programación del autómata, instalado y probado, batería, fuentes de alimentación, protecciones eléctricas, cableado y protecciones de sobretensión. Toda la unidad completa, instalada y probada según PPTP, incluyendo pequeño material, montaje, documentación, embalaje y transporte a planta (Canaletas, carril DIN, bornas,...); mano de obra montaje

| Código | Ud | Descripción | Rendimiento | Precio | Importe |
|---|---|---|---|---|---|
| MATCOMPLC1A | ud | Tarjeta ED IB32 | 16 | 276 | 4416.00 |
| MATCOMPLC2 | ud | Tarjeta SD OB32 | 7 | 358.44 | 2509.08 |
| MATCOMPLC3 | Ud | Tarjeta 8 EA | 2 | 851.29 | 1702.58 |
| MATCOMPLC4B | ud | Tarjeta SA OF08 | 3 | 940.9 | 2822.70 |
| %10-MONTAJE | % | Montaje y pruebas-10% | 10 % | 11450.36 | 1145.04 |
|  |  | Total |  |  | 12595.4 |

**P7COMPLC1A5** ud PLC proglamable integrable (EBAR CY) (17/09/2015)
0 ud × 6552.99 (6946.17 con costes indirectos) = 0.00
PLC centralizador de todos los sistemas (EA:192 SD:64; EA:16 SA:16) SIEMENS o similar, programable incluidos módulos de ampliación necesarios. Incluye programación del autómata, instalado y probado, batería, fuentes de alimentación, protecciones eléctricas, cableado y protecciones de sobretensión. Toda la unidad completa, instalada y probada según PPTP, incluyendo pequeño material, montaje, documentación, embalaje y transporte a planta (Canaletas, carril DIN, bornas,...); mano de obra montaje

| Código | Ud | Descripción | Rendimiento | Precio | Importe |
|---|---|---|---|---|---|
| MATCOMPLC1A | ud | Tarjeta ED IB32 | 6 | 276 | 1656.00 |
| MATCOMPLC2 | ud | Tarjeta SD OB32 | 2 | 358.44 | 716.88 |
| MATCOMPLC3 | Ud | Tarjeta 8 EA | 2 | 851.29 | 1702.58 |
| MATCOMPLC4B | ud | Tarjeta SA OF08 | 2 | 940.9 | 1881.80 |
| %10-MONTAJE | % | Montaje y pruebas-10% | 10 % | 5957.26 | 595.73 |
|  |  | Total |  |  | 6552.99 |

**P7COMP011** ud Módulos conexión cableado E/D (IB32) (18/11/2011)
19 ud × 598.43 (634.34 con costes indirectos) = 12052.46
Suministro, montaje y conexionado de módulos de conexión para cableado de enlace de E/D digitales (IB32) a autómata formado por: adaptador frontal para tarjeta de PLC, cable preconfeccionado con conectores, 4 adaptadores para 8 interfaces PLC (6,2 mm) y 32 bornas con relés enchufables 24 Vdc 6 A, marca PHOENIX CONTACT o similar según referencias (V8 INPUT PLC V8/FLK14/IN - FLKM50-PA-AB/1756/IN/EXTC - FLK50/4X14/EZ-DR/200/KONFEK). Incluyendo terminales, conductores de conexión, canaletas, 32 reles (PLC-RSP-24UC/1/S/H) y resto de elementos. Incluso accesorios necesarios para una correcta instalación. Totalmente instalados, conexionados y en servicio.

| Código | Ud | Descripción | Rendimiento | Precio | Importe |
|---|---|---|---|---|---|
| MATCOM011 | ud | Precableado completo IB32 (material) | 1 | 581 | 581.00 |
| %MONT-3 VAR | % | Montaje y pruebas-3% | 3 % | 581.00 | 17.43 |
|  |  | Total |  |  | 598.43 |

**P7COMP012** ud Módulos conexión cableado S/D (OB32) (18/11/2011)
8 ud × 670.53 (710.76 con costes indirectos) = 5686.08
Suministro, montaje y conexionado de módulos de conexión para cableado de enlace de S/D digitales (OB32) a autómata formado por: adaptador frontal para tarjeta de PLC, cable preconfeccionado con conectores, 4 adaptadores para 8 interfaces PLC (6,2 mm) y 32 bornas con relés enchufables 24 Vdc 6 A, marca PHOENIX CONTACT o similar, según referencias (V8 INPUT PLC V8/FLK14/OUT - FLKM50-PA-AB/1756/IN/EXTC - FLK50/4X14/EZ-DR/200/KONFEK). Incluyendo terminales, conductores de conexión, canaletas, 32 relés (PLC-RSP-24UC/1/S/H) y resto de elementos. Incluso accesorios necesarios para una correcta instalación. Totalmente instalados, conexionados y en servicio.

| Código | Ud | Descripción | Rendimiento | Precio | Importe |
|---|---|---|---|---|---|
| MATCOM012 | ud | Precableado completo OB32 (material) | 1 | 651 | 651.00 |
| %MONT-3 VAR | % | Montaje y pruebas-3% | 3 % | 651.00 | 19.53 |
|  |  | Total |  |  | 670.53 |

**P7COMP013** ud Módulos conexión cableado E/A (IF16) (18/11/2011)
2 ud × 471.74 (500.04 con costes indirectos) = 1000.08
Suministro, montaje y conexionado de módulos de conexión para cableado de enlace de e/a analógicas (IF16) a autómata formado por: adaptador frontal para tarjeta de PLC, cable preconfeccionado con conectores, marca PHOENIX CONTACT o similar, según referencias (VIP 2/SC/FLK50/AB-1756 - FLKM50-PA-AB/1756/EXTC - FLK50/EZ-DR/200/KONFEK). Incluyendo terminales, conductores de conexión, canaletas, relés y resto de elementos. Incluso accesorios necesarios para una correcta instalación. Totalmente instalados, conexionados y en servicio.

| Código | Ud | Descripción | Rendimiento | Precio | Importe |
|---|---|---|---|---|---|
| MATCOM013 | ud | Precableado completo IF16 (material) | 1 | 458 | 458.00 |
| %MONT-3 VAR | % | Montaje y pruebas-3% | 3 % | 458.00 | 13.74 |
|  |  | Total |  |  | 471.74 |

**P7COMP014** ud Módulos conexión cableado S/A (OF8) (18/11/2011)
3 ud × 442.9 (469.47 con costes indirectos) = 1408.41
Suministro, montaje y conexionado de módulos de conexión para cableado de enlace de s/a analógicas (OF8) a autómata formado por: adaptador frontal para tarjeta de PLC, cable preconfeccionado con conectores, marca PHOENIX CONTACT o similar, según referencias (VIP 2/SC/2FLK14/AB-1756 - FLKM14-PA-AB/1756/EXTC - FLK14/EZ-DR/300/CONFEC (X2)). Incluyendo terminales, conductores de conexión, canaletas, relés y resto de elementos. Incluso accesorios necesarios para una correcta instalación. Totalmente instalados, conexionados y en servicio.

| Código | Ud | Descripción | Rendimiento | Precio | Importe |
|---|---|---|---|---|---|
| MATCOM014 | ud | Precableado completo OF08 (material) | 1 | 430 | 430.00 |
| %MONT-3 VAR | % | Montaje y pruebas-3% | 3 % | 430.00 | 12.90 |
|  |  | Total |  |  | 442.9 |

**P7COMPLC1C** ud Pantallas gráficas HMI 15¨ táctil+cableado conex. (18/11/2011)
1 ud × 414.38 (439.24 con costes indirectos) = 439.24
Panel sinóptico de operador con pantalla gráfica y teclado numérico/funcional. Pantalla de 15" táctil HMI Teclado numérico y 10 teclas funcionales. 20MB de memoria para aplicaciones. Reloj en tiempo real. 1 puerto de comunicaciones RS232/422/485 con protocolo MODBUS y otros ;Cable PLC-Pantalla; Programación Pantalla local; Instalación Instalación y conexionado de unidad; Configuración Remota, Pruebas y Puesta en Servicio

| Código | Ud | Descripción | Rendimiento | Precio | Importe |
|---|---|---|---|---|---|
| MATCOMLCD | Ud | Suministro pantalla gráfica LCD (material; 18/11/2011) | 1 | 94.38 | 94.38 |
| MAO-012 | h | Tecnico en Instalación | 8 | 40 | 320.00 |
|  |  | Total |  |  | 414.38 |

**P7COMPLC1B** ud Cuadro, protecciones electricas y pantalla PLC (18/11/2011)
1 ud × 2583.5 (2738.51 con costes indirectos) = 2738.51
Cuadro de PLC instalado y probado, batería, fuentes de alimentación, protecciones eléctricas, cableado y protecciones de sobretensión.

| Código | Ud | Descripción | Rendimiento | Precio | Importe |
|---|---|---|---|---|---|
| MAO-012 | h | Tecnico en Instalación | 15 | 40 | 600.00 |
| MATCOMPLCCUAD | Ud | Cuadro metálico 1000x650x400 IP-65 PLC1 +zócalo+p.p. mat | 1 | 313.63 | 313.63 |
| MATCOMPLCELE2 | Ud | Protección tierras PLC | 1 | 45.77 | 45.77 |
| MATCOMPLCELE1 | Ud | Protecciones eléctricas y sobretensiones PLC1 (material; 18/11/2011) | 1 | 131.88 | 131.88 |
| MATCOMPLCELE0 | Ud | Pequeño material y cable instalación PLC (material; 18/11/2011) | 1 | 47.63 | 47.63 |
| MATCOMPLCELE4 | Ud | Módulo de conexionado (material; 03/12/2019) | 1 | 1209.73 | 1209.73 |
| %10-MONTAJE | % | Montaje y pruebas-10% | 10 % | 2348.64 | 234.86 |
|  |  | Total |  |  | 2583.5 |

**P7COMP001** ud Protección contra sobretensiones equipos 230 Vca (18/11/2011)
1 ud × 134.75 (142.84 con costes indirectos) = 142.84
Suministro e instalación en cuadro de protección fina Tipo 3 contra sobretensiones para alimentación de equipos a 230 Vca., marca PHOENIX CONTACT o similar. Incluyendo bornas fusibles, conductores de conexión, canaletas y resto de elementos y accesorios necesarios para su correcta instalación. Totalmente instalado y conexionado.

| Código | Ud | Descripción | Rendimiento | Precio | Importe |
|---|---|---|---|---|---|
| MAT-COMP001 | ud | Prot. sobretensión 230V (material; 17/04/2017) | 1 | 124.6 | 124.60 |
| % MATAUX | % | Material auxiliar | 5 % | 124.60 | 6.23 |
| %MONT-3 VAR | % | Montaje y pruebas-3% | 3 % | 130.83 | 3.92 |
|  |  | Total |  |  | 134.75 |

**P7COMP002** ud Protección contra sobretensiones analógicas (18/11/2011)
1 ud × 338.91 (359.24 con costes indirectos) = 359.24
Suministro e instalación en cuadro de protección fina contra sobretensiones para señales analógicas, según especificaciones en pliego, marca PHOENIX CONTACT o similar, consta por circuito de:
Separadores galvánicos necesarios (PHOENIX CONTACT MACX MCR-UI-UI-SP-NC (2811556) ó Wago 857.411); protección de señal por c/analógica tipo (PT 1X2-24DC/FM-ST zocalo PT 1X2-BE/FM); dobles bornas fusibles con prueba en c/analógica (ZFK6-DREHSI 5x20). Totalmente instalado y conexionado.

| Código | Ud | Descripción | Rendimiento | Precio | Importe |
|---|---|---|---|---|---|
| MATCOMP002 | ud | Prot. sobretensión analogica (material; 17/04/2017) | 1 | 313.37 | 313.37 |
| % MATAUX | % | Material auxiliar | 5 % | 313.37 | 15.67 |
| %MONT-3 VAR | % | Montaje y pruebas-3% | 3 % | 329.04 | 9.87 |
|  |  | Total |  |  | 338.91 |

**P7COMP003** ud Protección contra sobretensiones 24Vcc (18/11/2011)
3 ud × 267.9 (283.97 con costes indirectos) = 851.91
Suministro e instalación en cuadro de protección fina contra sobretensiones, marca PHOENIX CONTACT o similar, consta por circuito de: bornas temomagnéticas (UT&-TMC M) y protección (PT2/-PE/S-24AC-ST zocalo PT-BE/FM) y fusibles 5x20. Totalmente instalado y conexionado.

| Código | Ud | Descripción | Rendimiento | Precio | Importe |
|---|---|---|---|---|---|
| MATCOMP003 | ud | Prot. sobretensión 24V (material; 17/04/2017) | 1 | 247.71 | 247.71 |
| % MATAUX | % | Material auxiliar | 5 % | 247.71 | 12.39 |
| %MONT-3 VAR | % | Montaje y pruebas-3% | 3 % | 260.10 | 7.80 |
|  |  | Total |  |  | 267.9 |

**P7COMP006** ud Fuente de alimentación autómata 24 Vcc 10 A (18/11/2011)
1 ud × 492.88 (522.45 con costes indirectos) = 522.45
Suministro e instalación de fuente de alimentación para autómata programable para montaje en bastidor, de 24 Vcc 10 A, tipo 1756-PB72 de ALLEN BRADLEY o similar

| Código | Ud | Descripción | Rendimiento | Precio | Importe |
|---|---|---|---|---|---|
| MATCOM006 | ud | Fuente alimentación PLC 24V (material; 17/04/2017) | 1 | 455.73 | 455.73 |
| % MATAUX | % | Material auxiliar | 5 % | 455.73 | 22.79 |
| %MONT-3 VAR | % | Montaje y pruebas-3% | 3 % | 478.52 | 14.36 |
|  |  | Total |  |  | 492.88 |

**P71COMSAHI1** ud Sistema alimentación ininterrumpido-com 24 VDC (16/10/2018)
1 ud × 456.88 (484.29 con costes indirectos) = 484.29
Fuente de alimentación industrial ininterrumpida SAI a 24 VDC 2,0 Ah para la unidad de control principal, los sensores pasivos y los elementos de telecomunicación. Viene protegida con un fusible a la salida de las baterías y con fusibles internos tanto a la entrada de tensión como a la salida de la tensión convertida. Incorpora además una función de protección contra la descarga de las baterías, cortando de forma automática el suministro de las mismas una vez descargadas. . Unidad totalmente instalada

| Código | Ud | Descripción | Rendimiento | Precio | Importe |
|---|---|---|---|---|---|
| MAO-007 | h | Peón general | 0.1 | 16.6 | 1.66 |
| MATSAIMAT | ud | Sistema alimentación ininterrumpido 24 V (material; 16/10/2018) | 1 | 455.22 | 455.22 |
|  |  | Total |  |  | 456.88 |

**P71COMSAHI2** ud Sistema alimentación ininterrumpido 2500w (02/11/2011)
1 ud × 1101.79 (1167.9 con costes indirectos) = 1167.90
Ud. Sistema de Alimentación Ininterrumpido ON-LINE con separación galvánica y bypass estático de 2500W 2 horas, con amplio rango de tensión de entrada, salida senoidal baja en armónicos, para alimentación del equipo de control y la instrumentación. Incluso selector de 2 posiciones para SAI y Red. Incluso protecciones eléctricas SAI y salida a Instrumentación:
1.00 UD. Sistema de alimentación Ininterrumpido ON-LINE 2.500VA 120min
1.00 Instalación y puesta en servicio . Selector de 2 posiciones SAI-RED, para bypass manual del SAI
1.00 Sel Selector de dos posiciones hasta 16A 250Vac 2 contactos
1.00 Protección COMBINADA Magnetotérmica+Diferencial I+N 16A 6kA, 300mA. Protección acometida cuadro, y salida SAI
1.00 Protección Magnetotérmica II 10A 6kA. Protección foma de enchufe e instrumentación
4.00 Protección Magnetotérmica I 10A 6kA. Protección fuentes y equipos
Incluyendo fusibles, terminales, bornas, conductores de conexión, canaletas y resto de elementos y accesorios necesarios para una correcta instalación.
Totalmente instalado, conexionado y funcionando.
Unidad totalmente instalada

| Código | Ud | Descripción | Rendimiento | Precio | Importe |
|---|---|---|---|---|---|
| MAO-012 | h | Tecnico en Instalación | 1 | 40 | 40.00 |
| MATCOMSAI700 | ud | Sistema alimentación ininterrumpido 1000VA (material; 02/11/2011) | 1 | 1061.79 | 1061.79 |
|  |  | Total |  |  | 1101.79 |

**P71COMEMERG** ud Sistema de emergencia grupo de bombeo (02/11/2011)
1 ud × 393.94 (417.58 con costes indirectos) = 417.58
Circuito de emergencia de nivel alto y control de hasta 5 bombas. Este circuito toma el control del armario en caso de fallo de la unidad de control principal. El funcionamiento se basa en una temporización tanto para el arranque como para la parada de cada una de las bombas de forma secuencial. Esto permite al armario continuar funcionando en modo de emergencia hasta que se repare o reemplace la unidad de control principal. Unidad totalmente instalada

| Código | Ud | Descripción | Rendimiento | Precio | Importe |
|---|---|---|---|---|---|
| MAO-012 | h | Tecnico en Instalación | 1 | 40 | 40.00 |
| MATELEEMERG1 | ud | Sistema de emergencia 6 bombas (material; 02/11/2011) | 1 | 353.94 | 353.94 |
|  |  | Total |  |  | 393.94 |

**P71COMEMERG2** ud Sistema de control consumo grupo de bombeo (21/11/2011)
1 ud × 194.84 (206.53 con costes indirectos) = 206.53
Circuito de medición electrónica de intensidad para bombas. Medición de la intensidad consumida por las bombas en cada instante; Almacenamiento de dicho consumo en los valores históricos del sistema; Gestión de alarmas por sobre-consumo y bajo consumo. Protocolos de actuación en caso de consumos bajo. Unidad totalmente instalada

| Código | Ud | Descripción | Rendimiento | Precio | Importe |
|---|---|---|---|---|---|
| MAO-012 | h | Tecnico en Instalación | 1.5 | 40 | 60.00 |
| MATELEEMERG2 | ud | Sistema de control de consumos (material; 21/11/2011) | 1 | 134.84 | 134.84 |
|  |  | Total |  |  | 194.84 |

**P7COMP004** ud CPU autómata L72 memoria 4 Mb con memoria SD (18/11/2011)
1 ud × 4322.83 (4582.2 con costes indirectos) = 4582.20
Suministro e instalación de CPU para autómata programable con capacidad mínima de memoria de 4 Mb de memoria no volátil compatible con comunicaciones, Device Net, Ethernet/IP y serie con protocolo DF1, para montaje en bastidor, programable conforme norma IEC 611131, tipo ALLEN BRADLEY 1756-L72 o similar. Incluye memoria SD.

| Código | Ud | Descripción | Rendimiento | Precio | Importe |
|---|---|---|---|---|---|
| MATCOM004 | ud | CPU L72 4MB (material; 17/04/2017) | 1 | 3997.06 | 3997.06 |
| % MATAUX | % | Material auxiliar | 5 % | 3997.06 | 199.85 |
| %MONT-3 VAR | % | Montaje y pruebas-3% | 3 % | 4196.91 | 125.91 |
|  |  | Total |  |  | 4322.83 |

**P7COMP015** ud Tarjeta comunicaciones Ethernet/IP (18/11/2011)
1 ud × 1252.24 (1327.37 con costes indirectos) = 1327.37
Suministro, montaje y conexionado de tarjeta de comunicaciones Ethernet/IP, modelo 1756-ENTB de ALLEN BRADLEY o similar.

| Código | Ud | Descripción | Rendimiento | Precio | Importe |
|---|---|---|---|---|---|
| MATCOM015 | ud | Tarjeta Ethernet IP 1 Puertos (material; 17/04/2017) | 1 | 1215.77 | 1215.77 |
| %MONT-3 VAR | % | Montaje y pruebas-3% | 3 % | 1215.77 | 36.47 |
|  |  | Total |  |  | 1252.24 |

**P7COMP016** ud Tarjeta Ethernet/IP 2-PORT CLX HI-CAP ENET/P BRIDG o similar (18/11/2011)
1 ud × 1674.36 (1774.82 con costes indirectos) = 1774.82
Suministro, montaje y conexionado de tarjeta de comunicaciones Ethernet/IP, modelo 1756-EN2TR de ALLEN BRADLEY o similar.

| Código | Ud | Descripción | Rendimiento | Precio | Importe |
|---|---|---|---|---|---|
| MATCOM016 | ud | Tarjeta Ethernet IP 2 Puertos (material; 17/04/2017) | 1 | 1625.59 | 1625.59 |
| %MONT-3 VAR | % | Montaje y pruebas-3% | 3 % | 1625.59 | 48.77 |
|  |  | Total |  |  | 1674.36 |

**P7COMP017** ud Tarjeta comunicaciones Modbus (18/11/2011)
1 ud × 1763.85 (1869.68 con costes indirectos) = 1869.68
Suministro, montaje y conexionado de tarjeta de comunicaciones Modbus MVI56E-MNET de ALLEN BRADLEY o similar.

| Código | Ud | Descripción | Rendimiento | Precio | Importe |
|---|---|---|---|---|---|
| MATCOM017 | ud | Tarjeta Modbus (material; 17/04/2017) | 1 | 1712.47 | 1712.47 |
| %MONT-3 VAR | % | Montaje y pruebas-3% | 3 % | 1712.47 | 51.37 |
|  |  | Total |  |  | 1763.85 |

**P7COMP018** ud Pasarela comunicaciones POWELOGIC EGX 100 o similar (18/11/2011)
1 ud × 567.27 (601.31 con costes indirectos) = 601.31
Suministro y montaje de pasarela de comunicaciones POWERLOGIC EGX 100 de Schneider o similar entre equipos Ethernet - modbus TCP/IP y serie. Soportando los siguientes protocolos: modbus TCP/IP; HTTP; FTP; SNMP; ARP. Totalmente instalada y conexionada.

| Código | Ud | Descripción | Rendimiento | Precio | Importe |
|---|---|---|---|---|---|
| MATPASEGX | ud | Pasarela EGX100 (material; 17/04/2017) | 1 | 524.52 | 524.52 |
| % MATAUX | % | Material auxiliar | 5 % | 524.52 | 26.23 |
| %MONT-3 VAR | % | Montaje y pruebas-3% | 3 % | 550.75 | 16.52 |
|  |  | Total |  |  | 567.27 |

**P7COMP019** ud Módulos POINT I/O Control Distribuido 8SD - 16ED (18/11/2011)
0 ud × 506.62 (537.02 con costes indirectos) = 0.00
Suministro, instalación y cableado de módulos de control distribuido POINT I/O ó similar, con modulo 8SD 16ED para grupos y equipamiento motorizado. Que consta de adaptador Ethernet, (1) módulo de 24 Vdc 8 POINT DEVICELOGIX, (2) módulos 8E@24 Vdc y (3) bases módulos IEC de bloque extraíble de terminales con muelle y recambio de bloque terminales IEC de ROCKWELL AUTOMATION o similar, incluyendo conexiones. Totalmente instalado y funcionando.
1 1734-AENTR adaptador ethernet para point I/O
1 1734-8CFGDLX 24VDC 8 point DEVICELOGIX
2 1734-8CFG módulo point I/O DE 8 E @ 24VCC
3 1734-TBS base de módulo IEC con bloque extraíble de terminales con muelle
1 1734-RTBS recambio bloque de terminales IEC con muelle

| Código | Ud | Descripción | Rendimiento | Precio | Importe |
|---|---|---|---|---|---|
| MAT-COM019 | ud | Módulos POINT I/O Control Distribuido 8SD - 16ED (material; 17/04/2017) | 1 | 491.86 | 491.86 |
| %MONT-3 VAR | % | Montaje y pruebas-3% | 3 % | 491.86 | 14.76 |
|  |  | Total |  |  | 506.62 |

**P7COMP020** ud Módulos POINT I/O Control Distribuido 16SD - 16ED (18/11/2011)
0 ud × 624.82 (662.31 con costes indirectos) = 0.00
Suministro, instalación y cableado de módulos de control distribuido POINT I/O ó similar, con módulo 16SD 16ED para niveles, equipamiento singular y agrupaciones. Que consta de adaptador Ethernet, (1) módulo de 24 Vdc 8 point devicelogix, (2) modulos 8E@24 Vdc y (3) bases módulos IEC de bloque extraíble de terminales con muelle y recambio de bloque terminales IEC. de ROCKWELL AUTOMATION ó similar, incluyendo conexiones. Totalmente instalado y funcionando.
1 1734-AENTR adaptador ethernet para point I/O
1 1734-8CFGDLX 24VDC 8 point DEVICELOGIX
2 1734-8CFG módulo point I/O DE 8 E @ 24VCC
3 1734-TBS base de módulo IEC con bloque extraíble de terminales con muelle
1 1734-RTBS recambio bloque de terminales IEC con muelle

| Código | Ud | Descripción | Rendimiento | Precio | Importe |
|---|---|---|---|---|---|
| MATCOM020 | ud | Módulos POINT I/O Control Distribuido 16SD - 16ED (material; 17/04/2017) | 1 | 606.62 | 606.62 |
| %MONT-3 VAR | % | Montaje y pruebas-3% | 3 % | 606.62 | 18.20 |
|  |  | Total |  |  | 624.82 |

**P7COMP022** ud Puente de diodos (18/11/2011)
2 ud × 140.62 (149.06 con costes indirectos) = 298.12
Suministro e instalación de puente de diodos para alimentación auxiliar, tipo RS 400-4977 de 100a 400V ADD-A-PAK de VISHAY o similar.

| Código | Ud | Descripción | Rendimiento | Precio | Importe |
|---|---|---|---|---|---|
| MATCOM022 | ud | Puente de diodos (material; 17/04/2017) | 1 | 130.02 | 130.02 |
| % MATAUX | % | Material auxiliar | 5 % | 130.02 | 6.50 |
| %MONT-3 VAR | % | Montaje y pruebas-3% | 3 % | 136.52 | 4.10 |
|  |  | Total |  |  | 140.62 |

###### A1.2.1.9.3 INSTRUMENTACIÓN (04/02/2004)
Importe: 44974.79

**P6PIEZOM1** ud Sensor nivel piezorresistivo multiple (04/02/2004)
0 ud × 661.94 (701.66 con costes indirectos) = 0.00
Transmisor de presión y nivel inteligente tipo piezoresistivo de 3 hilos, recalibrable parametizable mediante PC para múltiples niveles de control, incluso Interface , software , apertura de hueco, arqueta de registro , toma tierra<5 Ohm, cableado a punto de toma de electricidad . Unidad totalmente instalada.

| Código | Ud | Descripción | Rendimiento | Precio | Importe |
|---|---|---|---|---|---|
| MAO-011 | h | Ingeniero Técnico Industrial (mano de obra; 16/04/2020) | 1 | 40 | 40.00 |
| MAO-012 | h | Tecnico en Instalación | 4 | 40 | 160.00 |
| MATCOMPIEZ1 | ud | Sensor de nivel piezorresistivo (material; 06/06/2017) | 1 | 453.24 | 453.24 |
| MATCOMTUB | m | Tubo de PVC para sensor (material; 04/02/2004) | 5 | 1.31 | 6.55 |
| MATCOMCB4X1.5 | m | Cable de 4x1,5mm2 Cu control (material; 04/02/2004) | 5 | 0.43 | 2.15 |
|  |  | Total |  |  | 661.94 |

**P6PEZOM1B** ud Medidor nivel ultrasonidos (23/03/2012)
1 ud × 1465.18 (1553.09 con costes indirectos) = 1553.09
Suministro, instalación y puesta en servicio de medidor de nivel ultrasónico, alimentación eléctrica a 24Vcc, con precisión mejor del 0,1%, IP 68, alcance de medida 5 m para líquidos, incluso 15 m de cable de conexión, totalmente instalado y probado.

| Código | Ud | Descripción | Rendimiento | Precio | Importe |
|---|---|---|---|---|---|
| MT7220030 | m | Medidor nivel ultrasonidos (material; 23/03/2012) | 1 | 1331.98 | 1331.98 |
| %10-MONTAJE | % | Montaje y pruebas-10% | 10 % | 1331.98 | 133.20 |
|  |  | Total |  |  | 1465.18 |

**P6PEZOM2** ud Limnímetro Radar (04/02/2004)
3 ud × 1392 (1475.52 con costes indirectos) = 4426.56
Suministro, instalación, conexionado y calibración de limnímetro por radar programable tipo Vegaplus WL61 con Hart o similar. Incluyendo línea de control con cable apantallado bajo tubo y/o bandeja hasta cuadro, soportes de fijación en acero inoxidable y tapa registrable con tapa de seguridad. Totalmente instalado y funcionando, según PPTG del proyecto.

| Código | Ud | Descripción | Rendimiento | Precio | Importe |
|---|---|---|---|---|---|
| MAO-011 | h | Ingeniero Técnico Industrial | 1 | 40 | 40.00 |
| MAO-012 | h | Tecnico en Instalación | 4 | 40 | 160.00 |
| MATCOMTUB | m | Tubo de PVC para sensor | 5 | 1.31 | 6.55 |
| MATCOMCB4X1.5 | m | Cable de 4x1,5mm2 Cu control | 10 | 0.43 | 4.30 |
| MATPEZOM2 | ud | Limnímetro Radar (material; 17/04/2017) | 1 | 1181.15 | 1181.15 |
|  |  | Total |  |  | 1392 |

| Medición | Uds. | Parcial |
|---|---|---|
| Canales | 2 | 2.00 |
| Tanque | 1 | 1.00 |
| Total |  | 3 |

**P6BOYA1** ud Boya medida de nivel (12/07/2013)
1 ud × 255.97 (271.33 con costes indirectos) = 271.33
Regulador de nivel tipo boya tipo flotador ubicado en tubo de estabilización de turbulencias, de posición multiple, incluidos anclajes, conexión eléctrica a cuadro, protección, sonda, cableado, trasductor para accionamiento de compuerta función de nivel, display LCD de seis dígitos; salida análoga 4-20 mA; 5 salidas relé; comunicación RS-232/485 y Profibus PA, antena , Caja de conexión IP68, Evaluación de señales, cableado multihilo apantallado hasta punto de ubicación autómata, precision +/- 0.1%, alimentación eléctrica 24 VCc, material acero 316 s, epoxido, poliuretano, proteccion ip68, temperatura de operacion -20 ºc a +50ºc. dispone de 5 reles de salidas 4-20ma, totalmente instalado y conexionado con plc.Unidad totalmente instalada

| Código | Ud | Descripción | Rendimiento | Precio | Importe |
|---|---|---|---|---|---|
| MAO-011 | h | Ingeniero Técnico Industrial | 2 | 40 | 80.00 |
| MATCOMCABL2 | m | Par trenzado Ethernet 6+ apantallado (material; 09/06/2017) | 1 | 2.37 | 2.37 |
| MATCOMCABL3 | m | Cable comunicaciones apantallado multihilo (material; 12/07/2013) | 15 | 2.24 | 33.60 |
| MATCOMBOYA1 | ud | Boya nivel+soportes+cableado (material; 11/11/2020) | 1 | 140 | 140.00 |
|  |  | Total |  |  | 255.97 |

**P6CAUCANAL01** ud Caudalímetro caudal canal ultrasonidos (17/09/2015)
2 ud × 3705.26 (3927.58 con costes indirectos) = 7855.16
Caudalímetro de canal abierto aguas residuales de ultrasonidos AVFM 5.0 o similar, totalmente instalado y probado

| Código | Ud | Descripción | Rendimiento | Precio | Importe |
|---|---|---|---|---|---|
| MATCAUCANAL01 | ud | Caudalímetro de canal abierto ultrasonidos (material; 18/10/2018) | 1 | 3208.02 | 3208.02 |
| %MONT-10 | % | Montaje-10% equipos | 10 % | 3208.02 | 320.80 |
| % MATAUX | % | Material auxiliar | 5 % | 3528.82 | 176.44 |
|  |  | Total |  |  | 3705.26 |

**P6BASC1A** Ud Circuito control tamices y limpiadores EBAR Los Barrios (17/09/2015)
1 Ud × 13640 (14458.4 con costes indirectos) = 14458.40
Circuito de control de tamices y limpiadores de la EBAR y Tanque de tormentas de los Barrios, incluyendo Sensor de nivel por radar para medición del nivel de agua en continuo, parámetros de funcionamiento del sensor ajustables mediante bluetooth. 5 Sensores inductivos, para detectar el volteo de los limpiadores. Cuadro completo para controlar el sistema en modo manual y automático, con autómata programado y pantalla para ajuste y visualización de los parámetros de funcionamiento de los equipos. Cableado, conexión y ajuste de los equipos.

| Código | Ud | Descripción | Rendimiento | Precio | Importe |
|---|---|---|---|---|---|
| MATBASC1A | Ud | Cuadro de control 5 basculantes y 2 tamices, sensor y cableado (material; 07/10/2020) | 1 | 12400 | 12400.00 |
| %10-MONTAJE | % | Montaje y pruebas-10% | 10 % | 12400.00 | 1240.00 |
|  |  | Total |  |  | 13640 |

**P6BASC1B** Ud Circuito control tamices y limpiadores EBAR S.Roque (17/09/2015)
0 Ud × 13640 (14458.4 con costes indirectos) = 0.00
Circuito de control de tamices y limpiadores de la EBAR y Tanque de tormentas de San Roque, incluyendo Sensor de nivel por radar para medición del nivel de agua en continuo, parámetros de funcionamiento del sensor ajustables mediante bluetooth. 5 Sensores inductivos, para detectar el volteo de los limpiadores. Cuadro completo para controlar el sistema en modo manual y automático, con autómata programado y pantalla para ajuste y visualización de los parámetros de funcionamiento de los equipos. Cableado, conexión y ajuste de los equipos.

| Código | Ud | Descripción | Rendimiento | Precio | Importe |
|---|---|---|---|---|---|
| MATBASC1A | Ud | Cuadro de control 5 basculantes y 2 tamices, sensor y cableado | 1 | 12400 | 12400.00 |
| %10-MONTAJE | % | Montaje y pruebas-10% | 10 % | 12400.00 | 1240.00 |
|  |  | Total |  |  | 13640 |

**P6BASC1D** Ud Circuito control tamices y limpiadores EBAR Guadacorte (17/09/2015)
0 Ud × 7097.08 (7522.9 con costes indirectos) = 0.00
Circuito de control de tamices y limpiadores de la EBAR y Tanque de tormentas de Guadacorte, incluyendo Sensor de nivel por radar para medición del nivel de agua en continuo, parámetros de funcionamiento del sensor ajustables mediante bluetooth. 1 Sensore inductivos, para detectar el volteo de los limpiadores. Cuadro completo para controlar el sistema en modo manual y automático, con autómata programado y pantalla para ajuste y visualización de los parámetros de funcionamiento de los equipos. Cableado, conexión y ajuste de los equipos.

| Código | Ud | Descripción | Rendimiento | Precio | Importe |
|---|---|---|---|---|---|
| MATBASC1D | Ud | Cuadro de control PLC 1Ud basc+ tamiz, sensores nivel y cableado (material; 13/04/2020) | 1 | 6451.89 | 6451.89 |
| %10-MONTAJE | % | Montaje y pruebas-10% | 10 % | 6451.89 | 645.19 |
|  |  | Total |  |  | 7097.08 |

**P6BASC1C** Ud Circuito control limpiador EBAR Pte Romano (17/09/2015)
0 Ud × 3154.25 (3343.51 con costes indirectos) = 0.00
Circuito de control de tamices y limpiadores de la EBAR de Pte Romano, incluyendo Sensor de nivel por radar para medición del nivel de agua en continuo, parámetros de funcionamiento del sensor ajustables mediante bluetooth. Cuadro completo para controlar el sistema en modo manual y automático, con autómata programado y pantalla para ajuste y visualización de los parámetros de funcionamiento de los equipos. Cableado, conexión y ajuste de los equipos.

| Código | Ud | Descripción | Rendimiento | Precio | Importe |
|---|---|---|---|---|---|
| MATBASC1C | Ud | Cuadro de control PLC 1 Ud tamiz, sensores nivel y cableado (material; 13/04/2020) | 1 | 2867.5 | 2867.50 |
| %10-MONTAJE | % | Montaje y pruebas-10% | 10 % | 2867.50 | 286.75 |
|  |  | Total |  |  | 3154.25 |

**P6VALV1** ud Valv bola y conexionados (18/11/2011)
6 ud × 42.45 (45 con costes indirectos) = 270.00
Válvulas de tipo bola de 1", piezas T y conexiones, totalmente instalado y probado.

| Código | Ud | Descripción | Rendimiento | Precio | Importe |
|---|---|---|---|---|---|
| MT7220021N | ud | Válv. bola 1" (material; 03/12/2019) | 1 | 35.84 | 35.840 |
| %P.P. PMAT | % | Pequeño material | 15 % | 35.840 | 5.376 |
| %MONT-3 VAR | % | Montaje y pruebas-3% | 3 % | 41.216 | 1.236 |
|  |  | Total |  |  | 42.45 |

| Medición | Uds. | Parcial |
|---|---|---|
| Bombeos | 6 | 6.00 |
| Total |  | 6 |

**P6SONDA1** ud Sonda de nivel (17/09/2015)
1 ud × 51.26 (54.34 con costes indirectos) = 54.34
Suministro, instalación y puesta en servicio de sonda de nivel.

| Código | Ud | Descripción | Rendimiento | Precio | Importe |
|---|---|---|---|---|---|
| MT7220030N | m | Sonda de nivel (material; 04/12/2019) | 1 | 46.6 | 46.60 |
| %10-MONTAJE | % | Montaje y pruebas-10% | 10 % | 46.60 | 4.66 |
|  |  | Total |  |  | 51.26 |

**P6SENS01** ud Sensor humedad e inundación caseta (03/02/2015)
1 ud × 368.17 (390.26 con costes indirectos) = 390.26
Suministro, instalación y puesta en servicio de sensor de humedad e inundación, alimentación eléctrica a 24Vcc, incluso 15 m de tubo PVC y cable de conexión, totalmente instalado y probado.

| Código | Ud | Descripción | Rendimiento | Precio | Importe |
|---|---|---|---|---|---|
| MATP6SENS01 | m | Sensor humedad e inundación+cableado (material; 03/02/2015) | 1 | 334.7 | 334.70 |
| %10-MONTAJE | % | Montaje y pruebas-10% | 10 % | 334.70 | 33.47 |
|  |  | Total |  |  | 368.17 |

**P6MAN01** ud Manómetro en baño de glicerina
6 ud × 66.11 (70.08 con costes indirectos) = 420.48

| Medición | Uds. | Parcial |
|---|---|---|
| Bombeo | 6 | 6.00 |
| Total |  | 6 |

**P6PRES01** ud Transductor presión 0,1 % Analógico (25/04/2012)
6 ud × 363.76 (385.59 con costes indirectos) = 2313.54
Suministro, instalación y puesta en servicio de Transductor de presión con salida analógica, alimentación eléctrica a 24Vcc, con técnica de 2 ó 4 hilos, con precisión mejor del 0,1%, IP 67, indicación digital de medida en frontal del equipo, señal de salida 4-20 mA, totalmente instalado y probado.

| Código | Ud | Descripción | Rendimiento | Precio | Importe |
|---|---|---|---|---|---|
| MATPRES01 | ud | Transductor presión 0,1 % Analógico (material; 25/04/2012) | 1 | 330.69 | 330.69 |
| %10-MONTAJE | % | Montaje y pruebas-10% | 10 % | 330.69 | 33.07 |
|  |  | Total |  |  | 363.76 |

**P6CAL01** ud Equipo control calidad PH+conductividad (17/09/2015)
1 ud × 11759.46 (12465.03 con costes indirectos) = 12465.03
Suministro, instalación y puesta en marcha de sistema de control de calidad de las aguas, medida de PH y conductividad, incluso cajetines, conducto y obra civil asociada. Unidad totalmente terminada

| Código | Ud | Descripción | Rendimiento | Precio | Importe |
|---|---|---|---|---|---|
| MTCAL01 | m | Sistema medida PH y condcutividad+logger+modem (material; 28/05/2020) | 1 | 10690.42 | 10690.42 |
| %10-MONTAJE | % | Montaje y pruebas-10% | 10 % | 10690.42 | 1069.04 |
|  |  | Total |  |  | 11759.46 |

**P6IND01** ud Sensor inductivo basculantes (04/02/2004)
5 ud × 93.7 (99.32 con costes indirectos) = 496.60
Detector inductivo de proximidad fijado a una pequeña placa en un extremo de cada limpiador, incluido cableado a punto de toma de electricidad . Unidad totalmente instalada.

| Código | Ud | Descripción | Rendimiento | Precio | Importe |
|---|---|---|---|---|---|
| MAO-011 | h | Ingeniero Técnico Industrial | 0.5 | 40 | 20.00 |
| MAO-012 | h | Tecnico en Instalación | 0.5 | 40 | 20.00 |
| MATCOMTUB | m | Tubo de PVC para sensor | 5 | 1.31 | 6.55 |
| MATCOMCB4X1.5 | m | Cable de 4x1,5mm2 Cu control | 5 | 0.43 | 2.15 |
| MATCOMIND01 | ud | Sensor de nivel piezorresistivo (material; 29/10/2020) | 1 | 45 | 45.00 |
|  |  | Total |  |  | 93.7 |

###### A1.2.1.9.4 CANALIZACIÓN Y CABLEADOS (02/06/2004)
Importe: 19218.21

**P7COMCABL1** m Cable de fibra óptica de cuatro fibras 62,5/125, para montaje de (02/06/2004)
0 m × 14.2 (15.05 con costes indirectos) = 0.00
Cable de fibra óptica de cuatro fibras 62,5/125, para montaje de exterior con pantalla metálica antiroedores, totalmente instalado, incluyendo tubo de protección, conectorización y reflectometrías, Unidad totalmente instalada.

| Código | Ud | Descripción | Rendimiento | Precio | Importe |
|---|---|---|---|---|---|
| MAO-012 | h | Tecnico en Instalación | 0.2 | 40 | 8.00 |
| MATCOMCABL1 | m | Cable de fibra óptica (material; 02/06/2004) | 1 | 4.52 | 4.52 |
| MAT7COMCBL1B | m | Tubo protección fibra óptica antiroedores (material; 02/06/2004) | 1 | 1.68 | 1.68 |
|  |  | Total |  |  | 14.2 |

**P7COMCABL2** m Par trenzado red Ethernet, categoría 6+ apantallado, conexión 10 (09/06/2017)
20 m × 3.17 (3.36 con costes indirectos) = 67.20
Par trenzado red Ethernet, categoría 6+ apantallado, conexión 10 BaseT x (Rj45), tendido y conectorizado. Unidad totalmente instalada

| Código | Ud | Descripción | Rendimiento | Precio | Importe |
|---|---|---|---|---|---|
| MAO-012 | h | Tecnico en Instalación | 0.02 | 40 | 0.80 |
| MATCOMCABL2 | m | Par trenzado Ethernet 6+ apantallado | 1 | 2.37 | 2.37 |
|  |  | Total |  |  | 3.17 |

| Medición | Uds. | Largo | Parcial |
|---|---|---|---|
| Varios s/n | 4 | 5 | 20.00 |
| Total |  |  | 20 |

**P5COMCBL001A** m Cable multihilo coms. VHOV-K y VOV-K apantall.8x0,5mm2 (16/10/2018)
170 m × 3.35 (3.55 con costes indirectos) = 603.50
Cable de instrumentación y comunicaciones VHOV-K y VOV-K trenzado multihilo hasta 8 pares, 0,5 mm2, 06/1 KV aislamiento PVC categoría 6+ apantallado tendido y conectorizado. Unidad totalmente instalada

| Código | Ud | Descripción | Rendimiento | Precio | Importe |
|---|---|---|---|---|---|
| MAO-012 | h | Tecnico en Instalación | 0.02 | 40 | 0.80 |
| MATCOMCABL01A | m | Cable multihilo comunicaciones VHOV-K apantallado 8x0.5 mm2 (material; 16/10/2018) | 1 | 2.55 | 2.55 |
|  |  | Total |  |  | 3.35 |

| Medición | Uds. | Largo | Parcial |
|---|---|---|---|
| Caudalim canal | 1 | 60 | 60.00 |
| SN pozo húmedo | 1 | 15 | 15.00 |
| Sensores de gas nave | 1 | 40 | 40.00 |
| tanque sensores | 1 | 55 | 55.00 |
| Total |  |  | 170 |

**P5COMCBL001B** m Cable multihilo com. VHOV-K y VOV-K apantall. 8x1,5mm2 (16/10/2018)
265 m × 4.21 (4.46 con costes indirectos) = 1181.90
Cable de instrumentación y comunicaciones VHOV-K y VOV-K trenzado multihilo hasta 8 pares, 0,5 mm2, 06/1 KV aislamiento PVC categoría 6+ apantallado tendido y conectorizado. Unidad totalmente instalada

| Código | Ud | Descripción | Rendimiento | Precio | Importe |
|---|---|---|---|---|---|
| MAO-012 | h | Tecnico en Instalación | 0.02 | 40 | 0.80 |
| MATCOMCABL01B | m | Cable multihilo comunicaciones VHOV-K apantallado 8x1.5 mm2 (material; 16/10/2018) | 1 | 3.41 | 3.41 |
|  |  | Total |  |  | 4.21 |

| Medición | Uds. | Largo | Parcial |
|---|---|---|---|
| SNR | 1 | 30 | 30.00 |
|  | 1 | 15 | 15.00 |
| Tamices | 1 | 40 | 40.00 |
| Equipo de control / cctv | 1 | 80 | 80.00 |
| rejas y sinfín | 1 | 50 | 50.00 |
| Compuertas | 1 | 50 | 50.00 |
| Total |  |  | 265 |

**P5COMCBL001C** m Cable multihilo comunicaciones señales digitales interior 19p (19/07/2019)
470 m × 10.78 (11.43 con costes indirectos) = 5372.10
Cable instrumentación señales digitales comunicaciones trenzado multihilo hasta 19 pares tendido y conectorizado con aislamiento RZ1-K. Unidad totalmente instalada conforme especificaciones

| Código | Ud | Descripción | Rendimiento | Precio | Importe |
|---|---|---|---|---|---|
| MATCOMCABL1C | m | Multihilo señales digitales exterior (material; 19/07/2019) | 1 | 2.78 | 2.78 |
| MAO-012 | h | Tecnico en Instalación | 0.2 | 40 | 8.00 |
|  |  | Total |  |  | 10.78 |

| Medición | Uds. | Largo | Parcial |
|---|---|---|---|
| Basculantes y electroválvulas | 1 | 110 | 110.00 |
| Compuertas y otras | 1 | 80 | 80.00 |
| Rejas y otros | 1 | 40 | 40.00 |
| Señales de grupos de bombeo | 6 | 40 | 240.00 |
| Total |  |  | 470 |

**P5COMCBL001D** m Cable multihilo comunicaciones señales analógica interior 19p (02/06/2004)
110 m × 11.06 (11.72 con costes indirectos) = 1289.20
Cable instrumentación señales analógicas comunicaciones interiores apantallado trenzado multihilo hasta 19 pares tendido y conectorizado Z1C4Z1-K. Unidad totalmente instalada conforme especificaciones

| Código | Ud | Descripción | Rendimiento | Precio | Importe |
|---|---|---|---|---|---|
| MATCOMCABL2B | m | Multihilo apantallado señal analog (material; 02/06/2004) | 1 | 3.06 | 3.06 |
| MAO-012 | h | Tecnico en Instalación | 0.2 | 40 | 8.00 |
|  |  | Total |  |  | 11.06 |

| Medición | Uds. | Largo | Parcial |
|---|---|---|---|
| Varios | 1 | 110 | 110.00 |
| Total |  |  | 110 |

**P5COMCBL004** m Cable comunicaciones RS232 (26/07/2017)
30 m × 5.6 (5.94 con costes indirectos) = 178.20
Cable comunicaciones RS232. Unidad totalmente instalada

| Código | Ud | Descripción | Rendimiento | Precio | Importe |
|---|---|---|---|---|---|
| MAO-012 | h | Tecnico en Instalación | 0.1 | 40 | 4.00 |
| MATCOMCABL4 | m | Cable RS232 (material; 26/07/2017) | 1 | 1.6 | 1.60 |
|  |  | Total |  |  | 5.6 |

**P5COMCBL005** m Cable comunicaciones RS485 multipar (26/07/2017)
30 m × 5.66 (6 con costes indirectos) = 180.00
Cable comunicaciones RS485 pantallado. Unidad totalmente instalada

| Código | Ud | Descripción | Rendimiento | Precio | Importe |
|---|---|---|---|---|---|
| MAO-012 | h | Tecnico en Instalación | 0.1 | 40 | 4.00 |
| MATCOMCABL5 | m | Cable RS485 (material; 26/07/2017) | 1 | 1.66 | 1.66 |
|  |  | Total |  |  | 5.66 |

**P5COMCBL007** m Cable comunicaciones RJ45 (26/07/2017)
30 m × 4.76 (5.05 con costes indirectos) = 151.50
Cable comunicaciones RS45 Unidad totalmente instalada

| Código | Ud | Descripción | Rendimiento | Precio | Importe |
|---|---|---|---|---|---|
| MAO-012 | h | Tecnico en Instalación | 0.1 | 40 | 4.00 |
| MATCOMCABL7 | m | Cable RS45 (material; 26/07/2017) | 1 | 0.76 | 0.76 |
|  |  | Total |  |  | 4.76 |

**P5COMCBL006** m Cable profibus (03/12/2019)
20 m × 7.14 (7.57 con costes indirectos) = 151.40
Cable comunicaciones profibus ET 3008. Unidad totalmente instalada

| Código | Ud | Descripción | Rendimiento | Precio | Importe |
|---|---|---|---|---|---|
| MATCOMCABL8 | m | Cable profibus (material; 03/12/2019) | 1 | 3.14 | 3.14 |
| MAO-012 | h | Tecnico en Instalación | 0.1 | 40 | 4.00 |
|  |  | Total |  |  | 7.14 |

**P7COMSCADA2** Ud Convertidores Ethernet a FO multimodo para carril DIN, (13/11/2008)
0 Ud × 446.35 (473.13 con costes indirectos) = 0.00
Convertidores Ethernet a FO multimodo para carril DIN, instalado.

| Código | Ud | Descripción | Rendimiento | Precio | Importe |
|---|---|---|---|---|---|
| MAO-012 | h | Tecnico en Instalación | 2 | 40 | 80.00 |
| MATCOMSCADA2 | Ud | Convertidor Ethernet a FO multimodo para carril DIN. (material; 13/11/2008) | 1 | 366.35 | 366.35 |
|  |  | Total |  |  | 446.35 |

**P7COMSCADA3** Ud Switch industrial Fast Ethernet 10/100 Mbps, con gestión comunic (21/11/2011)
0 Ud × 2255.61 (2390.95 con costes indirectos) = 0.00
Switch industrial Fast Ethernet 10/100 Mbps, 2 puertos GPS/GPRS/, 2 puertos F.O. multimodo 100BASE-FX, full duplex con conectores SC y 5 canales FastEthernet 100BAse-TX (RJ45 apantallado ), para montaje sobre carril DIN, instalado.

| Código | Ud | Descripción | Rendimiento | Precio | Importe |
|---|---|---|---|---|---|
| MAO-012 | h | Tecnico en Instalación | 4 | 40 | 160.00 |
| MATCOMSCADA3 | Ud | Switch industrial Fast Ethernet 10/100 Mbps, con gestión de anil (material; 21/11/2011) | 1 | 2095.61 | 2095.61 |
|  |  | Total |  |  | 2255.61 |

**P1MT06E** m² Corte junta diamante y apertura hueco.
0 m² × 68.57 (72.68 con costes indirectos) = 0.00

**P5ELE90X2** m Can. cama arena PVC 90x2 (calzadas) 0.4x1.0m
0 m × 8.1 (8.59 con costes indirectos) = 0.00

**P5ELE110X2** m Can. cama arena PVC 110 mm x 2 (calzadas) 0.4x1.0m
0 m × 15.42 (16.35 con costes indirectos) = 0.00

**P5ELE110X4** m Can. cama arena PVC 110x4 (calzadas) 0.4x1.0m
0 m × 19.24 (20.39 con costes indirectos) = 0.00

**P5ELE110X4H** m Can. horm. PVC 110 mm x4 (calzadas) 0.4x1.0m
0 m × 42.87 (45.44 con costes indirectos) = 0.00

**P5ELE160X2HT1** m Can. horm. PVC160x2 +3x63mm (aceras) 0.6x0.9m (11/07/2013)
0 m × 51.31 (54.39 con costes indirectos) = 0.00
Canalización tipo-1 hormigonada en aceras y zonas ajardinadas 2x160mm PVC normalizado instalación eléctrica instalación eléctrica,y tritubo 3x63 mm de polietileno para comunicaciones en cualquier tipo de terreno, incluso excavación en zanja en cualquier tipo de terreno de dimensiones mínimas 0,60 m. de ancho por 0,9 m. de profundidad, acopio de material o carga, prisma de hormigón HM20 (0.4x0.5m) relleno con suelo seleccionado procedentes de prestamos compactados al 95% del Proctor normal, instalada, transporte, montaje y conexionado a arquetas, incluso cinta indicador de instalación eléctrica de PVC, cables de acero pasa-guía y corchetes. Unidad totalmente instalada y terminada

| Código | Ud | Descripción | Rendimiento | Precio | Importe |
|---|---|---|---|---|---|
| MATELECBAN250 | ud | Banda señalización 250 mm PVC | 2 | 0.23 | 0.46 |
| MAT4HORHM20A1 | m³ | Hormigón HM-20/B/20/IIa a pie obra | 0.3 | 47.28 | 14.18 |
| MATTUBPVCE160 | m | Tubo PVC 160 liso inst. elect | 2 | 2.51 | 5.02 |
| MATAGUA | m³ | Agua | 0.08 | 0.71 | 0.06 |
| MAT1SUELO-1 | m³ | Suelo seleccionado s/ PG3 incl. tte. a obra | 0.2 | 2.01 | 0.40 |
| MATTUB3X63PE | m | tritubo polietileno 3x63mm | 1 | 1.79 | 1.79 |
| OTRO-CANON1 | m³ | Canon vertido+clasif.residuos+RCD (excav o demolic) | 1 | 2.69 | 2.69 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 51.31 |

**P5ELE160X2HT2** m Can. horm. PVC160x2 +3x63mm (calzada) 0.6x1.3m (11/07/2013)
40 m × 55.64 (58.98 con costes indirectos) = 2359.20
Canalización tipo-2 hormigonada bajo calzada de 2x160mm PVC normalizado instalación eléctrica y tritubo 3x63 mm de polietileno para comunicaciones en cualquier tipo de terreno, , incluso excavación en zanja en cualquier tipo de terreno de dimensiones mínimas 0,60 m. de ancho por 1,3 m. de profundidad, acopio de material o carga, transporte a vertedero, prisma de hormigón HM20 hasta calzada, instalada, transporte, montaje y conexionado a arquetas, incluso cinta indicador de instalación eléctrica de PVC, cables de acero pasa-guía y corchetes. Unidad totalmente instalada y terminada

| Código | Ud | Descripción | Rendimiento | Precio | Importe |
|---|---|---|---|---|---|
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
| MATELECBAN250 | ud | Banda señalización 250 mm PVC | 2 | 0.23 | 0.46 |
| MAT4HORHM20A1 | m³ | Hormigón HM-20/B/20/IIa a pie obra | 0.4 | 47.28 | 18.91 |
| MATTUBPVCE160 | m | Tubo PVC 160 liso inst. elect | 2 | 2.51 | 5.02 |
| MATAGUA | m³ | Agua | 0.08 | 0.71 | 0.06 |
| MATTUB3X63PE | m | tritubo polietileno 3x63mm | 1 | 1.79 | 1.79 |
| OTRO-CANON1 | m³ | Canon vertido+clasif.residuos+RCD (excav o demolic) | 1 | 2.69 | 2.69 |
|  |  | Total |  |  | 55.64 |

| Medición | Uds. | Largo | Parcial |
|---|---|---|---|
| Basculantes y valv. | 1 | 15 | 15.00 |
|  | 1 | 25 | 25.00 |
| Total |  |  | 40 |

**P5ELE160X4** m Can. cama arena PVC 160 mm x4 (calzada) 0.4X1.0m
0 m × 24.91 (26.4 con costes indirectos) = 0.00

**P5ELE160X4H** m Can. horm. PVC 160 mm x4 (calzadas) 0.4x1.0m
0 m × 53.09 (56.28 con costes indirectos) = 0.00

**P5ELE110X2H** m Can. horm. PVC 110 mm x2 (calzadas) 0.4x1.0m
59 m × 39.05 (41.39 con costes indirectos) = 2442.01

| Medición | Uds. | Largo | Parcial |
|---|---|---|---|
| Coms. a basculantes | 1 | 55 | 55.00 |
| Conex. caudalímetro conducción | 1 | 4 | 4.00 |
| Total |  |  | 59 |

**P5ELE200X2H2** m Can. horm. PE 200 mm x2 (calzadas) 0.65x1.3m
0 m × 50.65 (53.69 con costes indirectos) = 0.00

**P5ELE16GALV** Ud Tubo galvanizado estanco 16 mm (06/06/2017)
0 Ud × 4.23 (4.48 con costes indirectos) = 0.00
Tubo galvanizado estanco 16 mm de diámetro para instalación eléctrica, incluidos anclajes y piezas especiales. Unidad totalmente instalada y normalizada.

| Código | Ud | Descripción | Rendimiento | Precio | Importe |
|---|---|---|---|---|---|
| MAO-004A | h | Oficial 1ª generalista | 0.01 | 17.53 | 0.18 |
| MATELET16GALV | m | Tubo galv.16 mm+p.p. piezas esp. y cuelgue (material; 06/06/2017) | 1 | 4.05 | 4.05 |
|  |  | Total |  |  | 4.23 |

**P5ELE20GALV** m Tubo galvanizado estanco 20 mm
0 m × 4.98 (5.28 con costes indirectos) = 0.00

**P5ELE25GALV** m Tubo galvanizado estanco 25 mm (06/06/2017)
5 m × 5.37 (5.69 con costes indirectos) = 28.45
Tubo galvanizado estanco 25mm de diámetro para instalación eléctrica, incluidos anclajes y piezas especiales. Unidad totalmente instalada y normalizada.

| Código | Ud | Descripción | Rendimiento | Precio | Importe |
|---|---|---|---|---|---|
| MAO-004A | h | Oficial 1ª generalista | 0.01 | 17.53 | 0.18 |
| MATELET25GALV | m | Tubo galv.25 mm+p.p. piezas esp. y cuelgue (material; 06/06/2017) | 1 | 5.19 | 5.19 |
|  |  | Total |  |  | 5.37 |

| Medición | Uds. | Largo | Parcial |
|---|---|---|---|
| Varios señales | 2 | 2.5 | 5.00 |
| Total |  |  | 5 |

**P5ELE32GALV** m Tubo galvanizado estanco 32 mm (06/06/2017)
5 m × 6.22 (6.59 con costes indirectos) = 32.95
Tubo galvanizado estanco 32 mm de diámetro para instalación eléctrica, incluidos anclajes y piezas especiales. Unidad totalmente instalada y normalizada.

| Código | Ud | Descripción | Rendimiento | Precio | Importe |
|---|---|---|---|---|---|
| MAO-004A | h | Oficial 1ª generalista | 0.01 | 17.53 | 0.18 |
| MATELET32GALV | m | Tubo galv.32 mm+p.p. piezas esp. y cuelgue (material; 06/06/2017) | 1 | 6.04 | 6.04 |
|  |  | Total |  |  | 6.22 |

| Medición | Uds. | Largo | Parcial |
|---|---|---|---|
| Varios señales | 2 | 2.5 | 5.00 |
| Total |  |  | 5 |

**P5ELE40GALV** m Tubo galvanizado estanco 40mm (06/06/2017)
0 m × 7.04 (7.46 con costes indirectos) = 0.00
Tubo galvanizado estanco 40mm de diámetro para instalación eléctrica, incluidos anclajes y piezas especiales. Unidad totalmente instalada y normalizada.

| Código | Ud | Descripción | Rendimiento | Precio | Importe |
|---|---|---|---|---|---|
| MAO-004A | h | Oficial 1ª generalista | 0.01 | 17.53 | 0.18 |
| MATELET40GALV | m | Tubo galv.40 mm+p.p. piezas esp. y cuelgue (material; 06/06/2017) | 1 | 6.86 | 6.86 |
|  |  | Total |  |  | 7.04 |

**P5ELE50GALV** m Tubo galvanizado estanco 50mm (06/06/2017)
0 m × 7.73 (8.19 con costes indirectos) = 0.00
Tubo galvanizado estanco 50mm de diámetro para instalación eléctrica, incluidos anclajes y piezas especiales. Unidad totalmente instalada y normalizada.

| Código | Ud | Descripción | Rendimiento | Precio | Importe |
|---|---|---|---|---|---|
| MAO-004A | h | Oficial 1ª generalista | 0.01 | 17.53 | 0.18 |
| MATELET50GALV | m | Tubo galv.50 mm+p.p. piezas esp. y cuelgue (material; 06/06/2017) | 1 | 7.55 | 7.55 |
|  |  | Total |  |  | 7.73 |

**P5ELE63GALV** m Tubo galvanizado estanco 63mm (06/06/2017)
0 m × 10.83 (11.48 con costes indirectos) = 0.00
Tubo galvanizado estanco 63mm de diámetro para instalación eléctrica, incluidos anclajes y piezas especiales, p.p. de caja de derivación y regleta de conexión.. Unidad totalmente instalada y normalizada.

| Código | Ud | Descripción | Rendimiento | Precio | Importe |
|---|---|---|---|---|---|
| MAO-004A | h | Oficial 1ª generalista | 0.01 | 17.53 | 0.18 |
| MATELET63GALV | m | Tubo galv.63 mm+p.p. piezas esp. y cuelgue (material; 06/06/2017) | 1 | 10.65 | 10.65 |
|  |  | Total |  |  | 10.83 |

**P5ELEBAND0** m Bandeja PVC400x60mm (23/03/2017)
0 m × 31 (32.86 con costes indirectos) = 0.00
Bandeja de PVC de dimensiones 4
00x60 mm , incluso piezas especiales de cuelgue, taladros. Unidad totalmente instalada, incluida p.p. de tapa bandeja

| Código | Ud | Descripción | Rendimiento | Precio | Importe |
|---|---|---|---|---|---|
| MAO-001 | h | Cuadrilla "A" | 0.002 | 42 | 0.08 |
| MATELEBAND0 | m | Bandeja400x60mm PVC (material; 09/06/2017) | 1 | 30.92 | 30.92 |
|  |  | Total |  |  | 31 |

**P5ELEBAND1** m Bandeja PVC 300x60mm (23/03/2017)
15 m × 26.19 (27.76 con costes indirectos) = 416.40
Bandeja de PVC de dimensiones 300x60 mm , incluso piezas especiales de cuelgue, taladros. Unidad totalmente instalada.

| Código | Ud | Descripción | Rendimiento | Precio | Importe |
|---|---|---|---|---|---|
| MAO-001 | h | Cuadrilla "A" | 0.002 | 42 | 0.08 |
| MATELEBAND1 | m | Bandeja 300x60mm PVC (material; 09/06/2017) | 1 | 26.11 | 26.11 |
|  |  | Total |  |  | 26.19 |

| Medición | Uds. | Largo | Parcial |
|---|---|---|---|
| Bandeja independiente comunicaciones | 1 | 15 | 15.00 |
| Total |  |  | 15 |

**P5ELEBAND2** m Bandeja PVC 200x60mm (23/03/2017)
113 m × 17.26 (18.3 con costes indirectos) = 2067.90
Bandeja de PVC de dimensiones 100x60 mm , incluso piezas especiales de cuelgue, taladros. Unidad totalmente instalada.

| Código | Ud | Descripción | Rendimiento | Precio | Importe |
|---|---|---|---|---|---|
| MAO-001 | h | Cuadrilla "A" | 0.002 | 42 | 0.08 |
| MATELEBAND2 | m | Bandeja 200x60mm PVC (material; 09/06/2017) | 1 | 17.18 | 17.18 |
|  |  | Total |  |  | 17.26 |

| Medición | Uds. | Largo | Parcial |
|---|---|---|---|
| Bandeja independiente comunicaciones | 1 | 80 | 80.00 |
|  | 1 | 10 | 10.00 |
| Varios conex. grupos y señales | 1 | 8 | 8.00 |
|  | 1 | 15 | 15.00 |
| Total |  |  | 113 |

**P5ELEBAND3** m Bandeja PVC 100x60mm (23/03/2017)
18 m × 8.32 (8.82 con costes indirectos) = 158.76
Bandeja de PVC de dimensiones 75x60 mm , incluso piezas especiales de cuelgue, taladros. Unidad totalmente instalada.

| Código | Ud | Descripción | Rendimiento | Precio | Importe |
|---|---|---|---|---|---|
| MAO-001 | h | Cuadrilla "A" | 0.002 | 42 | 0.08 |
| MATELEBAND3 | m | Bandeja 100x60mm PVC (material; 09/06/2017) | 1 | 8.24 | 8.24 |
|  |  | Total |  |  | 8.32 |

| Medición | Uds. | Largo | Parcial |
|---|---|---|---|
| Varios conex. | 6 | 3 | 18.00 |
| Total |  |  | 18 |

**P5ELE16PVC** m tubo. eléctricidad Polímero term libre de halógenos ríg M16 (08/02/2008)
0 m × 1.04 (1.1 con costes indirectos) = 0.00
Tubo flexible de PVC corrugado o rígido estanco según punto de instalación, para canalización empotrada o colgada en obra de fábrica (paredes y techos), D=16 mm. Código de clasificación 222122, resistencia a la compresión 320 N, resistencia al impacto 1 julio, temperatura de trabajo -5°C hasta 60°C, propiedades eléctricas: aislante, no propagador de la llama. Conforme a las normas UNE-EN 50086-1, UNE-EN 50086-2-2 y UNE-EN 60423. Incluida p.p. de roza en ladrillo, bloque u hormigón, elementos de anclaje y piezas de cuelgue. Unidad totalmente terminada

| Código | Ud | Descripción | Rendimiento | Precio | Importe |
|---|---|---|---|---|---|
| MAO-004A | h | Oficial 1ª generalista | 0.01 | 17.53 | 0.18 |
| MAO-007 | h | Peón general | 0.01 | 16.6 | 0.17 |
| MAQ-026 | h | Rozadora-fresadora eléctrica | 0.01 | 1.76 | 0.02 |
| MAQ-004A2 | h | Camión basculante 4x4 14 t. | 0.001 | 24.02 | 0.02 |
| MATELECA16C | m | Tubo PVC corrugado o rígido 16 mm inst. eléctrica+pp. piezas (material; 02/11/2011) | 1 | 0.62 | 0.62 |
| OTRO-CANON1 | m³ | Canon vertido+clasif.residuos+RCD (excav o demolic) | 0.01 | 2.69 | 0.03 |
|  |  | Total |  |  | 1.04 |

**P5ELE20PVC** m tubo. eléctricidad Polímero term libre de halógenos ríg M20 (08/02/2008)
0 m × 1.15 (1.22 con costes indirectos) = 0.00
Tubo flexible de PVC corrugado o rígido estanco según punto de instalación, para canalización empotrada o colgada en obra de fábrica (paredes y techos), D=20 mm. Código de clasificación 222122, resistencia a la compresión 320 N, resistencia al impacto 1 julio, temperatura de trabajo -5°C hasta 60°C, propiedades eléctricas: aislante, no propagador de la llama. Conforme a las normas UNE-EN 50086-1, UNE-EN 50086-2-2 y UNE-EN 60423. Incluida p.p. de roza en ladrillo, bloque u hormigón, elementos de anclaje y piezas de cuelgue. Unidad totalmente terminada

| Código | Ud | Descripción | Rendimiento | Precio | Importe |
|---|---|---|---|---|---|
| MAO-004A | h | Oficial 1ª generalista | 0.01 | 17.53 | 0.18 |
| MAO-007 | h | Peón general | 0.01 | 16.6 | 0.17 |
| MAQ-026 | h | Rozadora-fresadora eléctrica | 0.01 | 1.76 | 0.02 |
| MAQ-004A2 | h | Camión basculante 4x4 14 t. | 0.001 | 24.02 | 0.02 |
| MATELECA20C | m | Tubo PVC corrugado o rígido 20 mm inst. eléctrica+pp. piezas (material; 02/11/2011) | 1 | 0.73 | 0.73 |
| OTRO-CANON1 | m³ | Canon vertido+clasif.residuos+RCD (excav o demolic) | 0.01 | 2.69 | 0.03 |
|  |  | Total |  |  | 1.15 |

**P5ELE25PVC** m tubo. eléctricidad Polímero term libre de halógenos ríg M25 (08/02/2008)
30 m × 1.41 (1.49 con costes indirectos) = 44.70
Tubo flexible de PVC corrugado o rígido estanco según punto de instalación, para canalización empotrada o colgada en obra de fábrica (paredes y techos), D=25 mm. Código de clasificación 222122, resistencia a la compresión 320 N, resistencia al impacto 1 julio, temperatura de trabajo -5°C hasta 60°C, propiedades eléctricas: aislante, no propagador de la llama. Conforme a las normas UNE-EN 50086-1, UNE-EN 50086-2-2 y UNE-EN 60423. Incluida p.p. de roza en ladrillo, bloque u hormigón, elementos de anclaje y piezas de cuelgue. Unidad totalmente terminada

| Código | Ud | Descripción | Rendimiento | Precio | Importe |
|---|---|---|---|---|---|
| MAO-004A | h | Oficial 1ª generalista | 0.01 | 17.53 | 0.18 |
| MAO-007 | h | Peón general | 0.01 | 16.6 | 0.17 |
| MAQ-026 | h | Rozadora-fresadora eléctrica | 0.01 | 1.76 | 0.02 |
| MAQ-004A2 | h | Camión basculante 4x4 14 t. | 0.001 | 24.02 | 0.02 |
| MATELECA25C | m | Tubo PVC corrugado o rígido 25 mm inst. eléctrica+pp. piezas (material; 13/04/2020) | 1 | 0.99 | 0.99 |
| OTRO-CANON1 | m³ | Canon vertido+clasif.residuos+RCD (excav o demolic) | 0.01 | 2.69 | 0.03 |
|  |  | Total |  |  | 1.41 |

| Medición | Uds. | Largo | Parcial |
|---|---|---|---|
| caudalim. | 1 | 30 | 30.00 |
| Total |  |  | 30 |

**P5ELE32PVC** m tubo. eléctricidad Polímero term libre de halógenos ríg M32 (08/02/2008)
15 m × 1.41 (1.49 con costes indirectos) = 22.35
Tubo flexible de PVC corrugado o rígido estanco según punto de instalación, para canalización empotrada o colgada en obra de fábrica (paredes y techos), D=32 mm. Código de clasificación 222122, resistencia a la compresión 320 N, resistencia al impacto 1 julio, temperatura de trabajo -5°C hasta 60°C, propiedades eléctricas: aislante, no propagador de la llama. Conforme a las normas UNE-EN 50086-1, UNE-EN 50086-2-2 y UNE-EN 60423. Incluida p.p. de roza en ladrillo, bloque u hormigón, elementos de anclaje y piezas de cuelgue. Unidad totalmente terminada

| Código | Ud | Descripción | Rendimiento | Precio | Importe |
|---|---|---|---|---|---|
| MAO-004A | h | Oficial 1ª generalista | 0.01 | 17.53 | 0.18 |
| MAO-007 | h | Peón general | 0.01 | 16.6 | 0.17 |
| MAQ-026 | h | Rozadora-fresadora eléctrica | 0.01 | 1.76 | 0.02 |
| MAQ-004A2 | h | Camión basculante 4x4 14 t. | 0.001 | 24.02 | 0.02 |
| MATELECA25C | m | Tubo PVC corrugado o rígido 25 mm inst. eléctrica+pp. piezas | 1 | 0.99 | 0.99 |
| OTRO-CANON1 | m³ | Canon vertido+clasif.residuos+RCD (excav o demolic) | 0.01 | 2.69 | 0.03 |
|  |  | Total |  |  | 1.41 |

| Medición | Uds. | Largo | Parcial |
|---|---|---|---|
| Varios conex. señales | 6 | 2.5 | 15.00 |
| Total |  |  | 15 |

**P5ELE40PVC** m tubo. eléctricidad Polímero term libre de halógenos ríg M40
0 m × 1.58 (1.67 con costes indirectos) = 0.00

**P5ELE50PVC** m tubo. eléctricidad Polímero term libre de halógenos ríg M50 (08/02/2008)
45 m × 1.7 (1.8 con costes indirectos) = 81.00
Tubo flexible de PVC corrugado o rígido estanco según punto de instalación, para canalización empotrada o colgada en obra de fábrica (paredes y techos), D=50 mm. Código de clasificación 222122, resistencia a la compresión 320 N, resistencia al impacto 1 julio, temperatura de trabajo -5°C hasta 60°C, propiedades eléctricas: aislante, no propagador de la llama. Conforme a las normas UNE-EN 50086-1, UNE-EN 50086-2-2 y UNE-EN 60423. Incluida p.p. de roza en ladrillo, bloque u hormigón, elementos de anclaje y piezas de cuelgue. Unidad totalmente terminada

| Código | Ud | Descripción | Rendimiento | Precio | Importe |
|---|---|---|---|---|---|
| MAO-004A | h | Oficial 1ª generalista | 0.01 | 17.53 | 0.18 |
| MAO-007 | h | Peón general | 0.01 | 16.6 | 0.17 |
| MAQ-026 | h | Rozadora-fresadora eléctrica | 0.01 | 1.76 | 0.02 |
| MAQ-004A2 | h | Camión basculante 4x4 14 t. | 0.001 | 24.02 | 0.02 |
| MATELECA50 | m | Tubo PVC corrugado 50 mm inst. eléctrica+pp. piezas (material; 12/12/2011) | 1 | 1.28 | 1.28 |
| OTRO-CANON1 | m³ | Canon vertido+clasif.residuos+RCD (excav o demolic) | 0.01 | 2.69 | 0.03 |
|  |  | Total |  |  | 1.7 |

| Medición | Uds. | Largo | Parcial |
|---|---|---|---|
| Nivel cámara húmeda | 1 | 15 | 15.00 |
| Niveles rejas | 1 | 25 | 25.00 |
| Nivel tanque | 1 | 5 | 5.00 |
| Total |  |  | 45 |

**P5ELE75PVC** m Tubo PVC 75 mm liso adosado o embebido (02/11/2011)
6 m × 2.86 (3.03 con costes indirectos) = 18.18
Canalización de tubo de PVC liso D= 75 mm normalizado para instalación eléctrica, adosado techo y paredes mediante pletinas y abrazaderas de acero inoxidable cada metro, incluso perforaciones y atados necesarios, elementos de unión y piezas especiales. Unidad totalmente terminada y colocada.

| Código | Ud | Descripción | Rendimiento | Precio | Importe |
|---|---|---|---|---|---|
| MAO-004A | h | Oficial 1ª generalista | 0.1 | 17.53 | 1.75 |
| MATELECA1251 | m | Piezas de unión y anclaje tubos PVC lectricidad diámetros varios (material; 02/11/2011) | 1 | 0.29 | 0.29 |
| MATTUBPVCE75 | m | Tubo PVC 90 liso inst. elect (material; 24/09/2015) | 1 | 0.82 | 0.82 |
|  |  | Total |  |  | 2.86 |

| Medición | Uds. | Parcial |
|---|---|---|
| Varios | 6 | 6.00 |
| Total |  | 6 |

**P5ELE90PVC** m Tubo PVC 90 mm liso adosado o embebido (02/11/2011)
3.2 m × 3.01 (3.19 con costes indirectos) = 10.21
Canalización de tubo de PVC liso D= 90 mm normalizado para instalación eléctrica, adosado techo y paredes mediante pletinas y abrazaderas de acero inoxidable cada metro, incluso perforaciones y atados necesarios, elementos de unión y piezas especiales. Unidad totalmente terminada y colocada.

| Código | Ud | Descripción | Rendimiento | Precio | Importe |
|---|---|---|---|---|---|
| MAO-004A | h | Oficial 1ª generalista | 0.1 | 17.53 | 1.75 |
| MATELECA1251 | m | Piezas de unión y anclaje tubos PVC lectricidad diámetros varios | 1 | 0.29 | 0.29 |
| MATTUBPVCE90 | m | Tubo PVC 90 liso inst. elect | 1 | 0.97 | 0.97 |
|  |  | Total |  |  | 3.01 |

| Medición | Uds. | Largo | Parcial |
|---|---|---|---|
| Varios s/n | 4 | 0.8 | 3.20 |
| Total |  |  | 3.2 |

**P5ELE110PVC** m Tubo PVC 110 mm liso adosado o embebido (02/11/2011)
6.4 m × 4.3 (4.56 con costes indirectos) = 29.18
Canalización de tubo de PVC liso serie B (UNE-EN 1329-1), D= 110 mm, e=3,2 mm. embebido en hormigón o adosado techo y paredes mediante pletinas y abrazaderas de acero inoxidable cada metro, incluso perforaciones y atados necesarios, elementos de unión y piezas especiales. Unidad totalmente terminada y colocada.

| Código | Ud | Descripción | Rendimiento | Precio | Importe |
|---|---|---|---|---|---|
| MAO-004A | h | Oficial 1ª generalista | 0.12 | 17.53 | 2.10 |
| MATELECA1251 | m | Piezas de unión y anclaje tubos PVC lectricidad diámetros varios | 1 | 0.29 | 0.29 |
| MATTUBPVCE110 | m | Tubo PVC 110 liso electricidad | 1 | 1.91 | 1.91 |
|  |  | Total |  |  | 4.3 |

| Medición | Uds. | Largo | Parcial |
|---|---|---|---|
| Varios | 4 | 0.8 | 3.20 |
|  | 4 | 0.8 | 3.20 |
| Total |  |  | 6.4 |

**P5ELE125PVC** m Tubo PVC 125 mm liso adosado o embebido (02/11/2011)
0 m × 4.13 (4.38 con costes indirectos) = 0.00
Canalización de tubo de PVC liso serie B (UNE-EN 1329-1), D=125 mm, e=3,2 mm. adosado techo y paredes mediante pletinas y abrazaderas de acero inoxidable cada metro, incluso perforaciones y atados necesarios, elementos de unión y piezas especiales. Unidad totalmente terminada y colocada.

| Código | Ud | Descripción | Rendimiento | Precio | Importe |
|---|---|---|---|---|---|
| MAO-004A | h | Oficial 1ª generalista | 0.12 | 17.53 | 2.10 |
| MATTUBPVCE125 | m | Tubo PVC 125 liso electricidad (material; 02/11/2011) | 1 | 1.74 | 1.74 |
| MATELECA1251 | m | Piezas de unión y anclaje tubos PVC lectricidad diámetros varios | 1 | 0.29 | 0.29 |
|  |  | Total |  |  | 4.13 |

**P5ELE160PVC** m Tubo PVC 160 mm liso adosado o embebido (02/11/2011)
0 m × 4.9 (5.19 con costes indirectos) = 0.00
Canalización de tubo de PVC liso D= 160 mm normalizado para instalación eléctrica, adosado techo y paredes mediante pletinas y abrazaderas de acero inoxidable cada metro, incluso perforaciones y atados necesarios, elementos de unión y piezas especiales. Unidad totalmente terminada y colocada.

| Código | Ud | Descripción | Rendimiento | Precio | Importe |
|---|---|---|---|---|---|
| MAO-004A | h | Oficial 1ª generalista | 0.12 | 17.53 | 2.10 |
| MATELECA1251 | m | Piezas de unión y anclaje tubos PVC lectricidad diámetros varios | 1 | 0.29 | 0.29 |
| MATTUBPVCE160 | m | Tubo PVC 160 liso inst. elect | 1 | 2.51 | 2.51 |
|  |  | Total |  |  | 4.9 |

**P5ELE200PVC** m Tubo PVC 200 mm liso adosado o embebido (28/10/2011)
0 m × 5.79 (6.14 con costes indirectos) = 0.00
Canalización de tubo de PVC liso D=200 mm normalizado para instalación eléctrica, adosado techo y paredes mediante pletinas y abrazaderas de acero inoxidable cada metro, incluso perforaciones y atados necesarios, elementos de unión y piezas especiales. Unidad totalmente terminada y colocada.

| Código | Ud | Descripción | Rendimiento | Precio | Importe |
|---|---|---|---|---|---|
| MAO-004A | h | Oficial 1ª generalista | 0.16 | 17.53 | 2.80 |
| MATELECA1251 | m | Piezas de unión y anclaje tubos PVC lectricidad diámetros varios | 1 | 0.29 | 0.29 |
| MATTUBPVCE200 | m | Tubo PVC 200 liso inst. elect | 1 | 2.7 | 2.70 |
|  |  | Total |  |  | 5.79 |

**P5ELECROZA** m Roza en ladrillo macizo, bloque hormigón (08/02/2008)
10 m × 5.79 (6.14 con costes indirectos) = 61.40
Apertura de rozas de 7x5 cm. en fábrica de ladrillo macizo o fábrica compacta, con rozadora eléctrica, i/replanteo, retirada de escombros, carga y transporte a vertedero, posterior tapado de la roza con mortero de cemento.

| Código | Ud | Descripción | Rendimiento | Precio | Importe |
|---|---|---|---|---|---|
| MAO-007 | h | Peón general | 0.3 | 16.6 | 4.98 |
| MAQ-026 | h | Rozadora-fresadora eléctrica | 0.17 | 1.76 | 0.30 |
| MAQ-004A2 | h | Camión basculante 4x4 14 t. | 0.01 | 24.02 | 0.24 |
| OTRO-CANON1 | m³ | Canon vertido+clasif.residuos+RCD (excav o demolic) | 0.1 | 2.69 | 0.27 |
|  |  | Total |  |  | 5.79 |

| Medición | Uds. | Largo | Parcial |
|---|---|---|---|
| Varios s/ nec | 1 | 10 | 10.00 |
| Total |  |  | 10 |

**P5ARQLD4B** Ud Arqueta de registro 60x60x60 1/2 tapa FD
0 Ud × 112.93 (119.71 con costes indirectos) = 0.00

**P5ARQLD2** ud Arqueta de registro 80x80x100 1/2 tapa FD
3 ud × 179.86 (190.65 con costes indirectos) = 571.95

| Medición | Uds. | Parcial |
|---|---|---|
| Valvulería y conex basculantes | 3 | 3.00 |
| Total |  | 3 |

**P5ARQLD3** ud Arqueta de registro 70x70x100 1/2 tapa FD
0 ud × 174.79 (185.28 con costes indirectos) = 0.00

**P5ARQLD4** ud Arqueta de registro 60x60x100 1/2 tapa FD
0 ud × 142.52 (151.07 con costes indirectos) = 0.00

**P5ARQLD6** ud Arqueta de registro 40x40x50 1/2 tapa FD
5 ud × 59.29 (62.85 con costes indirectos) = 314.25

| Medición | Uds. | Parcial |
|---|---|---|
| Valv y conex. basculantes | 5 | 5.00 |
| Total |  | 5 |

**P5ELECAJA1** Ud Caja empotrar 4 lados (08/11/2011)
15 Ud × 2.09 (2.22 con costes indirectos) = 33.30
Caja de empotrar universal, enlace por los 4 lados. estanca IP68

| Código | Ud | Descripción | Rendimiento | Precio | Importe |
|---|---|---|---|---|---|
| MAO-004A | h | Oficial 1ª generalista | 0.02 | 17.53 | 0.35 |
| MATELECA01 | Ud | Caja empotrar4 lados (material; 08/11/2011) | 1 | 1.74 | 1.74 |
|  |  | Total |  |  | 2.09 |

| Medición | Uds. | Parcial |
|---|---|---|
| Varios | 15 | 15.00 |
| Total |  | 15 |

**P5ELECAJA2** Ud Caja derivación 105x165 (11/09/2008)
4 Ud × 1.8 (1.91 con costes indirectos) = 7.64
Caja de derivación para empotrar de 105x165 mm, regletas de conexión y tapa de registro. Estanca IP68 antideflagrante

| Código | Ud | Descripción | Rendimiento | Precio | Importe |
|---|---|---|---|---|---|
| MAO-004A | h | Oficial 1ª generalista | 0.1 | 17.53 | 1.75 |
| MATELECA02 | Ud | Caja derivación 105x165 (material; 11/09/2008) | 1 | 0.05 | 0.05 |
|  |  | Total |  |  | 1.8 |

| Medición | Uds. | Parcial |
|---|---|---|
| Varios | 4 | 4.00 |
| Total |  | 4 |

**P5ELECAJA3** Ud Cajas de distribución 125 x 125 x 75 (13/10/2015)
4 Ud × 18.24 (19.33 con costes indirectos) = 77.32
Cajas de distribución de material termoplástico de alto impacto y alto grado de protección (IP66/IP67) sin tornillos pasantes de la serie 55 de dimensiones 125 x 125 x 75 mm.

| Código | Ud | Descripción | Rendimiento | Precio | Importe |
|---|---|---|---|---|---|
| MAO-004A | h | Oficial 1ª generalista | 0.1 | 17.53 | 1.75 |
| MATELECA03 | Ud | Caja derivación 105x165 (material; 13/10/2015) | 1 | 16.49 | 16.49 |
|  |  | Total |  |  | 18.24 |

Relación comercial: 000, 24.44, 001, 0, 002, 003, 004, 005

| Medición | Uds. | Parcial |
|---|---|---|
| Varios | 4 | 4.00 |
| Total |  | 4 |

**P5ELECAJA4** ud Cajas de distribución 175 x 175 x 95
4 ud × 28.25 (29.95 con costes indirectos) = 119.80

| Medición | Uds. | Parcial |
|---|---|---|
| Varios | 4 | 4.00 |
| Total |  | 4 |

**P5ELECAJA5** Ud Cajas de distribución 225 x 175 x 95 (13/10/2015)
37 Ud × 29.23 (30.98 con costes indirectos) = 1146.26
Cajas de distribución de material termoplástico de alto impacto y alto grado de protección (IP66/IP67) sin tornillos pasantes de la serie 55 dedimensiones 225 x 175 x 95mm estanca

| Código | Ud | Descripción | Rendimiento | Precio | Importe |
|---|---|---|---|---|---|
| MAO-004A | h | Oficial 1ª generalista | 0.1 | 17.53 | 1.75 |
| MATELECA05 | Ud | Caja derivación 225x175x95 (material; 13/10/2015) | 1 | 27.48 | 27.48 |
|  |  | Total |  |  | 29.23 |

Relación comercial: 000, 41.63, 001, 0, 002, 003, 004, 005

| Medición | Uds. | Largo | Parcial |
|---|---|---|---|
| Varios | 4 |  | 4.00 |
| Compuertas | 4 | 2 | 8.00 |
| rejas | 2 | 2 | 4.00 |
| Sinfín | 2 | 2 | 4.00 |
| Niveles | 3 |  | 3.00 |
|  | 1 |  | 1.00 |
| Caudalímetro | 1 |  | 1.00 |
| Grupos | 8 |  | 8.00 |
| Control y CCTV | 2 |  | 2.00 |
| Gases | 2 |  | 2.00 |
| Total |  |  | 37 |

**P5ELE10** ud Caja EEXD con pulsador marcha y emergencia (24/07/2013)
0 ud × 94.21 (99.86 con costes indirectos) = 0.00
Caja IP67 con pulsador, arranque, parada y emergencia multiple, incluso regletas, tubo 16PVC,p.p. de cableado necesario y elementos acero galvanizado para sujeción. Unidad totalmente instalada.

| Código | Ud | Descripción | Rendimiento | Precio | Importe |
|---|---|---|---|---|---|
| MAO-004A | h | Oficial 1ª generalista | 0.2 | 17.53 | 3.51 |
| MATELE09 | ud | Caja EEXD pulsador y emergencia (material; 24/07/2013) | 1 | 90.7 | 90.70 |
|  |  | Total |  |  | 94.21 |

**P5ELE90X1** m Can.tubo cam arena PVC 90x1 (calzadas) 0.4x1.0m
0 m × 7.13 (7.56 con costes indirectos) = 0.00

###### A1.2.1.9.5 INTRUSISMO (31/01/2000)
Importe: 21411.05

**P7COMSEG1** ud Sistema de Alarma-Intrusionismo EB´s (16/10/2018)
1 ud × 3266.83 (3462.84 con costes indirectos) = 3462.84
Central microprocesada de seguridad conformado por 6 detectores volumétricos, 6 Ud de contacto, interiorres y exteriores, 6 Ud detectores de apertura de puerta, sirena y desconectador, cableado a puntos de control, estación remota de control mediante GSM/GPRS , incluso baterías de autonomía de 24 h, teclado de control LCD G3, módulos de comunicaciones redundantes RTB y GPRS. Se incluye fuente de alimentación con cargador y baterías 12VDC 18Ah para líneas principales, así como fuente de alimentación adicional inteligente RIO-FA G3 con modulo expansor de zonas y Salidas, así como baterías de 12VDC 18Ah para dar cumpliendo al grado de Seguridad completamente instalado y probado. Pruebas y Puesta en Servicio.

| Código | Ud | Descripción | Rendimiento | Precio | Importe |
|---|---|---|---|---|---|
| MAO-007 | h | Peón general | 3 | 16.6 | 49.80 |
| MATELE04 | ud | Sistema alarma+elem.intrusionismo+central ETMIG+cableado (material; 17/10/2018) | 1 | 1926.61 | 1926.61 |
| MATELEILDET1 | ud | Detector volum. iluminac. (material; 16/10/2018) | 6 | 71.69 | 430.14 |
| MATELEILDET2 | ud | Contactor magnético (material; 16/10/2018) | 6 | 71.69 | 430.14 |
| MATELEILDET3 | ud | Contactor puertas (material; 16/10/2018) | 6 | 71.69 | 430.14 |
|  |  | Total |  |  | 3266.83 |

**P7COMCCTV6** m Inst. +Cable RG59 + tubo PVC32+cajasc/50m CCTV (31/01/2000)
445 m × 6.27 (6.65 con costes indirectos) = 2959.25
Canalización prevista para línea de videovigilancia realizada con tubo rígido curvable PVC D= 23, M 32/gp7 anclada en muros o forjados, guía de alambre galvanizado, incluyendo cajas de registro normalizada cada 50m de PVC 0.4x0.4x0.2, cable coaxial RG59, RJ11, RJ45, cable múltiple de datos apantallado 2x1 mm2 , repetidor de seña cada 100 m, empalme múltiple, anclaje a paramento, i/ el sangrado y conexionado, pequeño material, grúa soporte y mano de obra. Unidad totalmente instalada.

| Código | Ud | Descripción | Rendimiento | Precio | Importe |
|---|---|---|---|---|---|
| MAO-004D | h | Oficial 1ª eléctrico | 0.1 | 17.53 | 1.75 |
| MAO-006 | h | Peón especialista | 0.1 | 16.72 | 1.67 |
| MATCOMCCTV6A | m | Tubo PVC corrug.forrado M 32/gp7 comunicaciones (material; 31/01/2000) | 1 | 0.19 | 0.19 |
| MATCOMCCTV5 | ud | Pequeño material anclaje, cajas y cable comunicaciones (material; 02/11/2011) | 1 | 0.59 | 0.59 |
| MATCOMCABLRG1 | m | Cable coaxial fino flexible RG-59 (material; 14/02/2008) | 1 | 0.47 | 0.47 |
| MATCOMCABLRG2 | ud | Conector BNC macho RG-59 (material; 14/02/2008) | 0.2 | 0.48 | 0.10 |
| MATCOMCABLRG3 | ud | Cubierta goma conector BNC RG-59 (material; 14/02/2008) | 0.2 | 0.08 | 0.02 |
| MATCOMRJ | ud | Módulo para 1-4 RJ11-RJ45 (MD00) y dobles (material; 14/02/2008) | 0.1 | 5.02 | 0.50 |
| MATCOMCBLRG | ud | Marco y bastidor 2 módulo (material; 14/02/2008) | 0.1 | 3.78 | 0.38 |
| MATCOMCCTV6B | ud | Caja empotrar 2 módulos (material; 14/02/2008) | 0.1 | 5.99 | 0.60 |
|  |  | Total |  |  | 6.27 |

| Medición | Uds. | Largo | Parcial |
|---|---|---|---|
| Nave | 1 | 40 | 40.00 |
| Tanque | 1 | 50 | 50.00 |
| CCTV | 1 | 25 | 25.00 |
|  | 1 | 25 | 25.00 |
|  | 1 | 40 | 40.00 |
|  | 1 | 15 | 15.00 |
|  | 1 | 250 | 250.00 |
| Total |  |  | 445 |

**P7COMSEG2** ud Sistema videovigilancia (18/11/2011)
0 ud × 3380.16 (3582.97 con costes indirectos) = 0.00
Suministro montaje e instalación de sistema de videovigilancia con cámara con conexión Ethernet, movimiento, visión nocturna-diurna y zoom opticox25, incluidos elementos de montaje, soportes, pruebas y tendidos canalizados. Unidad completa

| Código | Ud | Descripción | Rendimiento | Precio | Importe |
|---|---|---|---|---|---|
| MAO-007 | h | Peón general | 3 | 16.6 | 49.80 |
| PSE0130 | ud | Sistema videovigilancia+cámara (material; 17/04/2017) | 1 | 3136.33 | 3136.33 |
| %P.P.PIEZELEC | % | P.P. piezas material vario electricidad | 3 % | 3186.13 | 95.58 |
| %MONT-3 VAR | % | Montaje y pruebas-3% | 3 % | 3281.71 | 98.45 |
|  |  | Total |  |  | 3380.16 |

**P7COMCCTV1** Ud Hardware de control CCTV (13/01/2009)
1 Ud × 756.19 (801.56 con costes indirectos) = 801.56
Hardware para gestión y control de CCTV en centro de control compuesto por : Micro torre - 1 x Pentium Dual Core E5200 - RAM 2 GB - disco duro 1 x 320 GB - DVD-RW - GMA 3100 Dynamic Video Memory Technology 4.0 - Gigabit Ethernet Vista Business / degradación a XP Professional - pre-installed Monitor 24” resolución de hasta 1920x1200 píxeles, equipo SAI 15 minutos, incluso pequeño material y cableado. Unidad totalmente instalada y operativa.

| Código | Ud | Descripción | Rendimiento | Precio | Importe |
|---|---|---|---|---|---|
| MAO-012 | h | Tecnico en Instalación | 1 | 40 | 40.00 |
| MATCOMHARDW | Ud | PC & pantalla 22 ", incl cableado, mat. varios (material; 13/01/2009) | 1 | 716.19 | 716.19 |
|  |  | Total |  |  | 756.19 |

| Medición | Uds. | Parcial |
|---|---|---|
| Centro de control | 1 | 1.00 |
| Total |  | 1 |

**P7COMCCTV2** Ud Software gestión CCTV intrusivo (16/04/2020)
1 Ud × 1732.97 (1836.95 con costes indirectos) = 1836.95
Suministro, instalación y configuración de gestión de CCTV, incluso, software de aplicación de gestión individual y de servidor, licencia para 5 usuarios/ administrador, aplicaciones de control supervisión, investigación, administración, "player,"Site builder",e incluso servidor harware. Unidad totalmente comprobada y en funcionamiento en centro de control. Conexiones internet utilizando encaminadores más módem ADSL o tecnología móvil, desde un punto centralizado. El servidor de vídeo vigilancia permite accionar las cámaras IP, en local o en remoto a través de internet o SCADA en centro de control, mediante un encaminador (router) y la monitorización y vigilancia desde cualquier ordenador de la LAN, así como aviso a los usuarios mediante e-mail. Incluso p.p. de programación, configuración y legalización conforme a normativa vigente. Unidad totalmente instalada, probada y verificada

| Código | Ud | Descripción | Rendimiento | Precio | Importe |
|---|---|---|---|---|---|
| MAO-012 | h | Tecnico en Instalación | 3 | 40 | 120.00 |
| MATCOMSOFT | Ud | Gestión de CCTV, software y licencias (material; 08/05/2020) | 1 | 1612.97 | 1612.97 |
|  |  | Total |  |  | 1732.97 |

| Medición | Uds. | Parcial |
|---|---|---|
| Centro de control | 1 | 1.00 |
| Total |  | 1 |

**P7COMCCTV3** Ud Sistema de instalación configuración in situ videocmáras segurid (19/05/2009)
1 Ud × 591.55 (627.04 con costes indirectos) = 627.04
Servicios de instalación , configuración in situ, NVR o similar (recorder), AMS ( Application Management recorder), puesto de usuarios hasta 5 Ud, puestos de administrador, alta de cámaras por grabador contemplando la totalidad de elementos de control.

| Código | Ud | Descripción | Rendimiento | Precio | Importe |
|---|---|---|---|---|---|
| MAO-012 | h | Tecnico en Instalación | 2 | 40 | 80.00 |
| MATCOMVARIO | Ud | material vario de instalación (material; 19/05/2009) | 1 | 511.55 | 511.55 |
|  |  | Total |  |  | 591.55 |

| Medición | Uds. | Parcial |
|---|---|---|
| Estanque tormentas | 1 | 1.00 |
| Total |  | 1 |

**P7COMCCTV4** Ud Servidor CCTV (02/11/2011)
1 Ud × 2816.44 (2985.43 con costes indirectos) = 2985.43
Servidor NVR o similar, soporte total de 70 cámaras, frecuecia 12ips, 4CIF resolución, 15 días de almacenamiento, ancho de banda por cámara 1536 Kbps, almacenamiento de 1.8TeraBytes. Unidad totalmente instalada y probada.

| Código | Ud | Descripción | Rendimiento | Precio | Importe |
|---|---|---|---|---|---|
| MAO-012 | h | Tecnico en Instalación | 3 | 40 | 120.00 |
| MATCOMHARDW2 | Ud | Servidor 1.5TB (material; 02/11/2011) | 1 | 2696.44 | 2696.44 |
|  |  | Total |  |  | 2816.44 |

| Medición | Uds. | Parcial |
|---|---|---|
| Centro de control | 1 | 1.00 |
| Total |  | 1 |

**P7COMCCTV5** Ud Cámara visión nocturna IP-66+carcasa+columna y cimentación CCTV (14/02/2008)
10 Ud × 640.41 (678.83 con costes indirectos) = 6788.30
Cámara de alta generación a utilizar mediante IP instaladas en soportes y protegidas mediante carcasas exteriores calefactadas y estancas, con IP 67, estas cámaras serán móviles y de visión nocturna con zoom motorizado. Alimentación eléctrica Las características de la cámara seleccionada cumplirá: Sensibilidad IR, para una calidad de imagen superior en condiciones de poca luz; El barrido progresivo proporciona imágenesde máxima resolución de objetos en movimiento y sin distorsiones; Alimentación a través de Ethernet (IEEE 802.3af); Hasta 45 imágenes por segundo en resolución VGA 640 x 480; Detección de movimiento multiventana; Vídeo: Velocidad de captura en vídeo digital: 45 fps / Resolución máxima: 640 x 480 Pixeles; Video, modalidad de compresión: MJPEG, MPEG-4 Motion simultáneos; Características de la lente: Longitud focal: 3 - 8 mm Enfocar: 1.0Sensor de imagen: Tipo de sensor: CCD; Tamaño del sensor óptico: 1/3 '' Conectividad: Puertos de entrada y salida (E/S): RS-232, RS-485/422 Seguridad:Características físicas: Multi-level password, IP address filtering, HTTPS encryption. control de contraluz WDR, vídeo sensor de movimiento por área o cuadrícula, con alimentación DC12 V / AC24 V. Incluso: soportes necesarios, caja de conexión y protección, cable interior, pica de tierra, cableado interior coaxial RG-59, guiás y pequeño material. Unidad totalmente funcionando con emisión de imágenes y datos vía GSM/GPRS.

| Código | Ud | Descripción | Rendimiento | Precio | Importe |
|---|---|---|---|---|---|
| MAO-001 | h | Cuadrilla "A" | 2 | 42 | 84.00 |
| MAQ-001C | h | Camión grúa 20 Tm. | 0.2 | 35.61 | 7.12 |
| MAQ-002A1 | h | Retroexcavadora ruedas hidráulica 51/70 cv | 0.2 | 29.27 | 5.85 |
| MATTUB100PVC | Ud | Codo PVC 90º DN=100 mm. (material; 14/02/2008) | 1 | 4.3 | 4.30 |
| MATCOMCCTV6 | Ud | Perno anclaje D=2,0 cm. L=70 cm. (material; 14/02/2008) | 4 | 1.94 | 7.76 |
| MATCOMCCTV | Ud | Telecám.CCD color 1/3" AIXIS 221 (material; 28/05/2020) | 1 | 340.52 | 340.52 |
| MATCOMCCTV2 | Ud | Soporte para cámaras 21-31 cm (material; 14/02/2008) | 1 | 19.1 | 19.10 |
| MATCOMCCTV3 | Ud | Cabina exterior para cámaras calefactada (material; 02/11/2011) | 1 | 74.74 | 74.74 |
| MATCOMCCTV4 | Ud | Zoom motoriz.1/3"focal 8,5-68mm Autoiris (material; 02/11/2011) | 1 | 95.25 | 95.25 |
| MATCOMCCTV5 | ud | Pequeño material anclaje, cajas y cable comunicaciones | 3 | 0.59 | 1.77 |
|  |  | Total |  |  | 640.41 |

| Medición | Uds. | Parcial |
|---|---|---|
| Sala CCMs | 1 | 1.00 |
| Nave | 1 | 1.00 |
| Cámara húmeda+pozo | 2 | 2.00 |
| Tanque | 1 | 1.00 |
| Exterior urbanización | 4 | 4.00 |
| Trafo | 1 | 1.00 |
| Total |  | 10 |

**P7COMCCTV8** Ud Formación y manuales sistema CCTV (19/05/2009)
1 Ud × 752.75 (797.92 con costes indirectos) = 797.92
Curso de formación para el manejo de sistemas de comunicaciones y videovigilancia. Hasta 60h. Documentación y manuales con 15 copias.

| Código | Ud | Descripción | Rendimiento | Precio | Importe |
|---|---|---|---|---|---|
| MAO-012 | h | Tecnico en Instalación | 12 | 40 | 480.00 |
| MATCOMCCTV1 | Ud | Material vario formación y manuales CCTV (material; 19/05/2009) | 5 | 54.55 | 272.75 |
|  |  | Total |  |  | 752.75 |

| Medición | Uds. | Parcial |
|---|---|---|
| Estanque tormentas | 1 | 1.00 |
| Total |  | 1 |

**P7COMCCTV9** Ud Switch 3 puertos RJ45 para video IP y cámaras (10/10/2000)
2 Ud × 543.28 (575.88 con costes indirectos) = 1151.76
Switch industrial 3 puertos 100 Base T (RJ45) + dos puertos 100 Base FX (ST), para montaje en carril DIN, con carcasa de aluminio IP 30.Switch gestionable para la red de video y seguridad de divesos elementos en EDAR.

| Código | Ud | Descripción | Rendimiento | Precio | Importe |
|---|---|---|---|---|---|
| MAO-012 | h | Tecnico en Instalación | 2 | 40 | 80.00 |
| MATCOMSWITCH | Ud | Switch 3 puertos RJ45 para video IP y cámaras (material; 10/10/2000) | 1 | 463.28 | 463.28 |
|  |  | Total |  |  | 543.28 |

| Medición | Uds. | Parcial |
|---|---|---|
| Varios | 2 | 2.00 |
| Total |  | 2 |

###### A1.2.1.9.6 DETECCIÓN DE GASES (08/02/2008)
Importe: 15905.98

**P7GAS0001** ud Trans. O2 25% (18/11/2011)
3 ud × 1085.42 (1150.55 con costes indirectos) = 3451.65
Detector de gas Polytron C 3000 O2 25% o similar totalmente instalado.

| Código | Ud | Descripción | Rendimiento | Precio | Importe |
|---|---|---|---|---|---|
| MATGAS001 | ud | Detector gas O2 (material; 17/10/2018) | 1 | 1003.63 | 1003.63 |
| % MATAUX | % | Material auxiliar | 5 % | 1003.63 | 50.18 |
| %MONT-3 VAR | % | Montaje y pruebas-3% | 3 % | 1053.81 | 31.61 |
|  |  | Total |  |  | 1085.42 |

| Medición | Uds. | Parcial |
|---|---|---|
| Nave | 1 | 1.00 |
| Cámara seca | 1 | 1.00 |
| Tanque | 1 | 1.00 |
| Total |  | 3 |

**P7GAS0002** ud Trans. H2S 50 PPM (18/11/2011)
3 ud × 1085.42 (1150.55 con costes indirectos) = 3451.65
Detector de gases Polytron 3000 H2S 50 PPM o similar totalmente instalado

| Código | Ud | Descripción | Rendimiento | Precio | Importe |
|---|---|---|---|---|---|
| MATGAS002 | ud | Detector gas H2S (material; 17/10/2018) | 1 | 1003.63 | 1003.63 |
| % MATAUX | % | Material auxiliar | 5 % | 1003.63 | 50.18 |
| %MONT-3 VAR | % | Montaje y pruebas-3% | 3 % | 1053.81 | 31.61 |
|  |  | Total |  |  | 1085.42 |

| Medición | Uds. | Parcial |
|---|---|---|
| Nave | 1 | 1.00 |
| Cámara seca | 1 | 1.00 |
| Tanque | 1 | 1.00 |
| Total |  | 3 |

**P7GAS0003** ud Trans. CO 100 PPM (18/11/2011)
3 ud × 1085.42 (1150.55 con costes indirectos) = 3451.65
Detector de gas Polytron 3000 CO 100 PPM o similar totalmente instalado

| Código | Ud | Descripción | Rendimiento | Precio | Importe |
|---|---|---|---|---|---|
| MATGAS003 | ud | Detector gas CO 100 ppm (material; 17/10/2018) | 1 | 1003.63 | 1003.63 |
| % MATAUX | % | Material auxiliar | 5 % | 1003.63 | 50.18 |
| %MONT-3 VAR | % | Montaje y pruebas-3% | 3 % | 1053.81 | 31.61 |
|  |  | Total |  |  | 1085.42 |

| Medición | Uds. | Parcial |
|---|---|---|
| Nave | 1 | 1.00 |
| Cámara seca | 1 | 1.00 |
| Tanque | 1 | 1.00 |
| Total |  | 3 |

**P7GAS0004** ud Det gas Dräger Polytron 8310 IR d A o similar (18/11/2011)
1 ud × 1453.7 (1540.92 con costes indirectos) = 1540.92
Detector de gases Dräger Polytron 8310 IR d A o similar. Totalmente instalado

| Código | Ud | Descripción | Rendimiento | Precio | Importe |
|---|---|---|---|---|---|
| MATGAS004 | ud | Polytron 8310 o similar (material; 17/10/2018) | 1 | 1344.15 | 1344.15 |
| % MATAUX | % | Material auxiliar | 5 % | 1344.15 | 67.21 |
| %MONT-3 VAR | % | Montaje y pruebas-3% | 3 % | 1411.36 | 42.34 |
|  |  | Total |  |  | 1453.7 |

**P7GAS0005** ud Sistema de control y alarma de gases (18/11/2011)
1 ud × 3246.58 (3441.37 con costes indirectos) = 3441.37
Sistema de control y alarma de gases Regard 3900 4 vías o similar, incluso PSU, 110/230 VAC, 5A, Alarma Combi Roja, baliza ambar, Tarjeta 4/20 mA, Rack canales y armario 5/7 con cableado para instalación. Unidad completa, totalmente instalada y probada

| Código | Ud | Descripción | Rendimiento | Precio | Importe |
|---|---|---|---|---|---|
| MATGAS005 | ud | Sistema de control y alarma gases+ comunicaciones (material; 17/10/2018) | 1 | 3001.92 | 3001.92 |
| % MATAUX | % | Material auxiliar | 5 % | 3001.92 | 150.10 |
| %MONT-3 VAR | % | Montaje y pruebas-3% | 3 % | 3152.02 | 94.56 |
|  |  | Total |  |  | 3246.58 |

**P5COMCBL001A** m Cable multihilo coms. VHOV-K y VOV-K apantall.8x0,5mm2
105 m × 3.35 (3.55 con costes indirectos) = 372.75

| Medición | Uds. | Largo | Parcial |
|---|---|---|---|
| Nave | 1 | 30 | 30.00 |
| Cámara seca | 1 | 30 | 30.00 |
| Tanque | 1 | 45 | 45.00 |
| Total |  |  | 105 |

**P5COMCBL001B** m Cable multihilo com. VHOV-K y VOV-K apantall. 8x1,5mm2
0 m × 4.21 (4.46 con costes indirectos) = 0.00

**P5ELE25PVC** m tubo. eléctricidad Polímero term libre de halógenos ríg M25
0 m × 1.41 (1.49 con costes indirectos) = 0.00

**P5ELE32PVC** m tubo. eléctricidad Polímero term libre de halógenos ríg M32
105 m × 1.41 (1.49 con costes indirectos) = 156.45

| Medición | Uds. | Largo | Parcial |
|---|---|---|---|
| Nave | 1 | 30 | 30.00 |
| Cámara seca | 1 | 30 | 30.00 |
| Tanque | 1 | 45 | 45.00 |
| Total |  |  | 105 |

**P5ELE25GALV** m Tubo galvanizado estanco 25 mm
0 m × 5.37 (5.69 con costes indirectos) = 0.00

**P5ELE32GALV** m Tubo galvanizado estanco 32 mm
6 m × 6.22 (6.59 con costes indirectos) = 39.54

| Medición | Uds. | Largo | Parcial |
|---|---|---|---|
| Varios | 3 | 2 | 6.00 |
| Total |  |  | 6 |

##### A1.2.1.10. INSTALACIÓN ELÉCTRICA (LB) (31/01/2000)
Importe: 478225.56

###### A1.2.1.10.1 TRABAJOS PREVIOS (08/10/2018)
Importe: 7234.5

**P5ELECING01** ud Ingeniería eléctrica diseño arquitectura multifilares EBAR (08/10/2018)
1 ud × 6825 (7234.5 con costes indirectos) = 7234.50
Ingeniería eléctrica para las estaciones de bombeo , incluyendo diseño de armario, arquitectura de bus, programación local de armarios, lista de materiales, conexionado de bornas, lista de mangueras, esquemas neumáticos, ... La documentación se realizará con el programa EPLAN P8, en idioma español. Se entregará en formato digital. Incluye pruebas y calibrados. Unidad completa

| Código | Ud | Descripción | Rendimiento | Precio | Importe |
|---|---|---|---|---|---|
| MAO-012 | h | Tecnico en Instalación | 50 | 40 | 2000.00 |
| MAO-014 | h | Ingeniero Industrial eléctrico | 100 | 45 | 4500.00 |
| % MATAUX | % | Material auxiliar | 5 % | 6500.00 | 325.00 |
|  |  | Total |  |  | 6825 |

###### A1.2.1.10.2 ACOMETIDA Y LEGALIZACIÓN (20/07/2000)
Importe: 38763.28

**P5ELEC10001** l Gasoil grupo electrógeno provisional 630 KVA (30/05/2017)
500 l × 0.99 (1.05 con costes indirectos) = 525.00
Consumible de gasoil en generador eléctrico móvil de 630KVA para manteniemiento instalaciones operativas durante el conexionado. Incluye Toma tierra, celdas, y resto de material auxiliar necesario.

| Código | Ud | Descripción | Rendimiento | Precio | Importe |
|---|---|---|---|---|---|
| MAT1008001N | l | Gasoil (material; 30/05/2017) | 1 | 0.99 | 0.99 |
|  |  | Total |  |  | 0.99 |

| Medición | Uds. | Largo | Parcial |
|---|---|---|---|
| Varios | 5 | 100 | 500.00 |
| Total |  |  | 500 |

**P5ELEC10002** día Generador eléctrico 630 KVA móvil (15/06/2017)
5 día × 673.31 (713.71 con costes indirectos) = 3568.55
Generador eléctrico silencioso móvil de 630KVA para manteniemiento de instalaciones operativo durante operaciones de conexionado , incluyendo p.p. de trabajos preparativos, obra civil asociada, carga y transporte a punto de ubicación, conexionados, arranques y mantenimiento, posterior operación de desconexionados, y operaciones necesarias de retirada. Unidad completa

| Código | Ud | Descripción | Rendimiento | Precio | Importe |
|---|---|---|---|---|---|
| MAQ-00001 | día | Generador 630 KVA (maquinaria; 15/06/2017) | 1 | 673.31 | 673.31 |
|  |  | Total |  |  | 673.31 |

| Medición | Uds. | Parcial |
|---|---|---|
| Varios conexionados | 5 | 5.00 |
| Mantenimiento de EDAR en servicio y conexinado |  |  |
| Nota: para más de 15 días se compra grupo |  |  |
| Total |  | 5 |

**P5ELEC10003** ud Operación de conexionado y desconexionados a trafo (17/09/2015)
1 ud × 231.4 (245.28 con costes indirectos) = 245.28
Operación de conexionado y desconexionado de transformador

| Código | Ud | Descripción | Rendimiento | Precio | Importe |
|---|---|---|---|---|---|
| MAO-004D | h | Oficial 1ª eléctrico | 12 | 17.53 | 210.36 |
| %10-MONTAJE | % | Montaje y pruebas-10% | 10 % | 210.36 | 21.04 |
|  |  | Total |  |  | 231.4 |

**P5ELECLM1EB01** Ud Conex. LMTS+ refuerzos+adaptación línea EB Los Barrios (17/09/2015)
1 Ud × 4534.24 (4806.29 con costes indirectos) = 4806.29
Trabajos de adecuación, refuerzo o reforma de instalaciones de la red existente en servicio (instalación de arquetas A2, LSMT, calados registros, ..), trabajos necesrios para la extensión de la nueva red incluyendo derechos de supervisión, trabajos de adecuación de instalaciones existentes, tasas, y permisos necesarios para la acometida eléctrica de la EBAR los Barrios .
Unidad totalmente terminada y aprobada para el adecuado funcionamiento de las instalaciones conforme los requerimientos de empresa operadora.

| Código | Ud | Descripción | Rendimiento | Precio | Importe |
|---|---|---|---|---|---|
| ELECLM1EB01 | Ud | Refuerzo, adecuación y acometida EBAR los Barrios (13/04/2020) | 1 | 3942.82 | 3942.82 |
| %MONT-15 | % | Montaje-15% equipos | 15 % | 3942.82 | 591.42 |
|  |  | Total |  |  | 4534.24 |

**P5ELECLM1EB02** Ud Conex. LMTS+ refuerzos+adaptación línea EBPte Romano (17/09/2015)
0 Ud × 4122.04 (4369.36 con costes indirectos) = 0.00
Trabajos de adecuación, refuerzo o reforma de instalaciones de la red existente en servicio (instalación de arquetas A2, LSMT, calados registros, demoliciones y reposición de pavimento, empalmes, tendido MT ..), trabajos necesrios para la extensión de la nueva red incluyendo derechos de supervisión, trabajos de adecuación de instalaciones existentes, tasas, y permisos necesarios para la acometida eléctrica de la EBAR los Barrios .
Unidad totalmente terminada y aprobada para el adecuado funcionamiento de las instalaciones conforme los requerimientos de empresa operadora.

| Código | Ud | Descripción | Rendimiento | Precio | Importe |
|---|---|---|---|---|---|
| ELECLM1EB02 | Ud | Refuerzo, adecuación y acometida EBAR Pte Romano (13/04/2020) | 1 | 3584.38 | 3584.38 |
| %MONT-15 | % | Montaje-15% equipos | 15 % | 3584.38 | 537.66 |
|  |  | Total |  |  | 4122.04 |

**P5ELECLM1EB03** Ud Conex. LMTS+ refuerzos+adaptación línea EB Guadacorte (17/09/2015)
0 Ud × 4379.66 (4642.44 con costes indirectos) = 0.00
Trabajos de adecuación, refuerzo o reforma de instalaciones de la red existente en servicio (instalación de arquetas A2, LSMT, calados registros, demoliciones y reposición de pavimento, empalmes, tendido MT ..), trabajos necesrios para la extensión de la nueva red incluyendo derechos de supervisión, trabajos de adecuación de instalaciones existentes, tasas, y permisos necesarios para la acometida eléctrica de la Guadacorte .
Unidad totalmente terminada y aprobada para el adecuado funcionamiento de las instalaciones conforme los requerimientos de empresa operadora.

| Código | Ud | Descripción | Rendimiento | Precio | Importe |
|---|---|---|---|---|---|
| ELECLM1EB03 | Ud | Refuerzo, adecuación y acometida EBAR Gudacorte (13/04/2020) | 1 | 3808.4 | 3808.40 |
| %MONT-15 | % | Montaje-15% equipos | 15 % | 3808.40 | 571.26 |
|  |  | Total |  |  | 4379.66 |

**P5ELECLM1EB04** Ud Conex. LMTS+ refuerzos+adaptación línea EB s. Roque (17/09/2015)
0 Ud × 2164.07 (2293.91 con costes indirectos) = 0.00
Trabajos de adecuación, refuerzo o reforma de instalaciones de la red existente en servicio (instalación de arquetas A2, LSMT, calados registros, demoliciones y reposición de pavimento, empalmes, tendido MT ..), trabajos necesrios para la extensión de la nueva red incluyendo derechos de supervisión, trabajos de adecuación de instalaciones existentes, tasas, y permisos necesarios para la acometida eléctrica de la Guadacorte .
Unidad totalmente terminada y aprobada para el adecuado funcionamiento de las instalaciones conforme los requerimientos de empresa operadora.

| Código | Ud | Descripción | Rendimiento | Precio | Importe |
|---|---|---|---|---|---|
| ELECLM1EB04 | Ud | Refuerzo, adecuación y acometida EBAR Guadacorte (13/04/2020) | 1 | 1881.8 | 1881.80 |
| %MONT-15 | % | Montaje-15% equipos | 15 % | 1881.80 | 282.27 |
|  |  | Total |  |  | 2164.07 |

**P5ELEBT** ud Legalización inst eléct. LBT+OCA en EBAR (12/06/2017)
1 ud × 3297.87 (3495.74 con costes indirectos) = 3495.74
Unidad de legalización completa de instalaciones eléctricas de baja tensión y tomas tierra, incluyendo redacción de proyecto de baja tensión , visado, inspección de OCA, tramites en industria, y demás trabajos necesarios para completa legalización de las instalaciones. Unidad completa

| Código | Ud | Descripción | Rendimiento | Precio | Importe |
|---|---|---|---|---|---|
| OTRO-ELECBT1 | ud | Legalización inst.elec. baja tensión (12/06/2017) | 1 | 3297.87 | 3297.87 |
|  |  | Total |  |  | 3297.87 |

**P5ELECMT** ud Legalización inst eléct.LAT+OCA en EBAR (12/06/2017)
1 ud × 2871.89 (3044.2 con costes indirectos) = 3044.20
Legalización de la instalación de Alta Tensión, según la legislación vigente que le sea de aplicación, incluso proyecto técnico, suscrito por técnico titulado competente y visado por el Colegio Oficial correspondiente, Certificado de dirección y terminación de obra, Certificado de una Entidad de Inspección y Control Industrial, abono de tasas oficiales y cualquier otra documentación y gestión necesaria ante Organismos competentes para la Autorización y puesta en servicio de la instalación.

| Código | Ud | Descripción | Rendimiento | Precio | Importe |
|---|---|---|---|---|---|
| OTRO-ELECMT | Ud | Legalización LAT (12/06/2017) | 1 | 2871.89 | 2871.89 |
|  |  | Total |  |  | 2871.89 |

**P5ELEC03ALUMB** ud Pyto. tramitación alumbrado público+tasas conexión
0 ud × 763.8 (809.63 con costes indirectos) = 0.00

**P5ELEBTALUMB** Ud Legalización de alumbrado público+OCA´s
1 Ud × 467.83 (495.9 con costes indirectos) = 495.90

**P9VAR1** ud Legalización y verificación de requerimientos CTE (22/07/2016)
1 ud × 2610.8 (2767.45 con costes indirectos) = 2767.45
Unidad OCA, verificación y legalización completa de instalaciones según requerimientos CTE y energéticos.

| Código | Ud | Descripción | Rendimiento | Precio | Importe |
|---|---|---|---|---|---|
| OTRO-VAR1 | Ud | Legalización CTE (22/07/2016) | 1 | 2610.8 | 2610.80 |
|  |  | Total |  |  | 2610.8 |

**P5ELECS** ud Estudio de selectividad de protecciones (14/06/2017)
1 ud × 2198.58 (2330.49 con costes indirectos) = 2330.49
Reestudio, por parte del contratista, de la selectividad de protecciones desde la celda de protección general hasta los disyuntores de entrada a los distintos cuadros de baja/alta tensión, mediante informe de OCA a elegir por el D. de Obra entre terna propuesta por el contratista, quien deberá ajustar convenientemente las protecciones correspondientes según las conclusiones de dicho estudio.

| Código | Ud | Descripción | Rendimiento | Precio | Importe |
|---|---|---|---|---|---|
| OTRO-U100802N | Ud | Estudio protecciones (14/06/2017) | 1 | 2198.58 | 2198.58 |
|  |  | Total |  |  | 2198.58 |

**P5ELECP** ud Estudio de Coordinación de protecciones (14/06/2017)
1 ud × 2198.58 (2330.49 con costes indirectos) = 2330.49
Estudio por parte del contratista de la coordinación de protecciones de la línea de alta tensión y baja tensión, e informe OCA a elegir por el Dtor. de obra entre terna propuesta por el contratista, quien deberá ajustar convenientemente las protecciones correspondientes según las conclusiones de dicho estudio.

| Código | Ud | Descripción | Rendimiento | Precio | Importe |
|---|---|---|---|---|---|
| OTRO-ELECCP | Ud | Estudio Coordinación de protecciones (14/06/2017) | 1 | 2198.58 | 2198.58 |
|  |  | Total |  |  | 2198.58 |

**P5ELE200X2H1** m Can. horm. PE 200 mm x2 (aceras) 0.65x1.0m
0 m × 49.02 (51.96 con costes indirectos) = 0.00

**P5ELE200X2H2** m Can. horm. PE 200 mm x2 (calzadas) 0.65x1.3m
0 m × 50.65 (53.69 con costes indirectos) = 0.00

**P5ELE200X2HT** m Can. horm. PE 200x2+3x65mm (calzadas) 0.65x1.3m
110 m × 59.87 (63.46 con costes indirectos) = 6980.60

| Medición | Uds. | Largo | Parcial |
|---|---|---|---|
| Conexión | 1 | 110 | 110.00 |
| Total |  |  | 110 |

**P5ELE160X2HT1** m Can. horm. PVC160x2 +3x63mm (aceras) 0.6x0.9m
0 m × 51.31 (54.39 con costes indirectos) = 0.00

**P5ELE160X2HT2** m Can. horm. PVC160x2 +3x63mm (calzada) 0.6x1.3m
0 m × 55.64 (58.98 con costes indirectos) = 0.00

**P5ELE160X2R** m Can. cama arena PVC 160 mm x2 (rustico) 0.4x1.0m (15/06/2017)
0 m × 38.97 (41.31 con costes indirectos) = 0.00
Canalización de 2x160mm PVC liso serie B (UNE-EN 1329-1) normalizado instalación eléctrica en cualquier tipo de terreno, acerados y/o pavimentos, incluso excavación en zanja en cualquier tipo de terreno, de dimensiones mínimas 0,40 cm. de ancho por 1.0 cm. de profundidad, incluso excavación para posterior uso o carga, transporte a vertedero, cama de arena de 30 cm, relleno con suelo seleccionado procedentes de prestamos o de la excavación compactados al 95% del Proctor normal, instalada, transporte, montaje y conexionado a arquetas, incluso cinta indicador de instalación eléctrica de PVC, cables de acero pasa-guía y corchetes. Unidad totalmente instalada y terminada.

| Código | Ud | Descripción | Rendimiento | Precio | Importe |
|---|---|---|---|---|---|
| MATELECBAN250 | ud | Banda señalización 250 mm PVC | 1 | 0.23 | 0.23 |
| MAT1SUELO-5 | m³ | Arena silícea | 0.2 | 11.27 | 2.25 |
| MATAGUA | m³ | Agua | 0.08 | 0.71 | 0.06 |
| MAT1SUELO-1 | m³ | Suelo seleccionado s/ PG3 incl. tte. a obra | 1 | 2.01 | 2.01 |
| MATTUBPVCE160 | m | Tubo PVC 160 liso inst. elect | 2 | 2.51 | 5.02 |
| OTRO-CANON1 | m³ | Canon vertido+clasif.residuos+RCD (excav o demolic) | 1 | 2.69 | 2.69 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 38.97 |

**P5ELE160X4R** m Can. cama arena PVC 160 mm x4 (rústico) 0.4x1.0m (15/06/2017)
0 m × 44.44 (47.11 con costes indirectos) = 0.00
Canalización de 4x160mm PVC liso serie B (UNE-EN 1329-1) normalizado instalación eléctrica en cualquier tipo de terreno, acerados y/o pavimentos, incluso excavación en zanja en cualquier tipo de terreno, de dimensiones mínimas 0,40 cm. de ancho por 100 cm. de profundidad, incluso excavación para posterior uso o carga, transporte a vertedero, cama de arena de 30 cm, relleno con suelo seleccionado procedentes de prestamos o de la excavación compactados al 95% del Proctor normal, instalada, transporte, montaje y conexionado a arquetas, incluso cinta indicador de instalación eléctrica de PVC, cables de acero pasa-guía y corchetes. Unidad totalmente instalada y terminada.

| Código | Ud | Descripción | Rendimiento | Precio | Importe |
|---|---|---|---|---|---|
| MATELECBAN250 | ud | Banda señalización 250 mm PVC | 1 | 0.23 | 0.23 |
| MAT1SUELO-5 | m³ | Arena silícea | 0.24 | 11.27 | 2.70 |
| MATTUBPVCE160 | m | Tubo PVC 160 liso inst. elect | 4 | 2.51 | 10.04 |
| MATAGUA | m³ | Agua | 0.08 | 0.71 | 0.06 |
| MAT1SUELO-1 | m³ | Suelo seleccionado s/ PG3 incl. tte. a obra | 1 | 2.01 | 2.01 |
| OTRO-CANON1 | m³ | Canon vertido+clasif.residuos+RCD (excav o demolic) | 1 | 2.69 | 2.69 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 44.44 |

**P5ELEZ160X2H** m Can. horm. PVC 160 mm x2 (calzadas) 0.4x1.0m (15/06/2017)
0 m × 46.18 (48.95 con costes indirectos) = 0.00
Canalización hormigonada de 2x160mm PVC liso serie B (UNE-EN 1329-1) normalizado instalación eléctrica, en cualquier tiipo de terreno, acerados y/o pavimentos , incluso excavación en zanja en cualquier tipo de terreno de dimensiones mínimas 0,40 cm. de ancho por 1.0 cm. de profundidad, acopio de material o carga, transporte a vertedero, prisma de hormigón HM20 (0.4x0.4m) relleno con suelo seleccionado procedentes de prestamos o de la excavación compactados al 95% del Proctor normal, instalada, transporte, montaje y conexionado a arquetas, incluso cinta indicador de instalación eléctrica de PVC, cables de acero pasa-guía y corchetes. Unidad totalmente instalada y terminada

| Código | Ud | Descripción | Rendimiento | Precio | Importe |
|---|---|---|---|---|---|
| MATELECBAN250 | ud | Banda señalización 250 mm PVC | 1 | 0.23 | 0.23 |
| MAT4HORHM20A1 | m³ | Hormigón HM-20/B/20/IIa a pie obra | 0.2 | 47.28 | 9.46 |
| MATAGUA | m³ | Agua | 0.08 | 0.71 | 0.06 |
| MAT1SUELO-1 | m³ | Suelo seleccionado s/ PG3 incl. tte. a obra | 1 | 2.01 | 2.01 |
| MATTUBPVCE160 | m | Tubo PVC 160 liso inst. elect | 2 | 2.51 | 5.02 |
| OTRO-CANON1 | m³ | Canon vertido+clasif.residuos+RCD (excav o demolic) | 1 | 2.69 | 2.69 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 46.18 |

**P5ELE160X4H** m Can. horm. PVC 160 mm x4 (calzadas) 0.4x1.0m
0 m × 53.09 (56.28 con costes indirectos) = 0.00

**P5ELE110X4H** m Can. horm. PVC 110 mm x4 (calzadas) 0.4x1.0m
0 m × 42.87 (45.44 con costes indirectos) = 0.00

**P5ELE110X2H** m Can. horm. PVC 110 mm x2 (calzadas) 0.4x1.0m
0 m × 39.05 (41.39 con costes indirectos) = 0.00

**P5ELEM4X25TT** m Manguera electrica 4 x 25 + TT mm2 Cu
0 m × 13.41 (14.21 con costes indirectos) = 0.00

**P5ELEM4X50TT** m Manguera electrica 4 x 50 + TT mm2 Cu
0 m × 32.68 (34.64 con costes indirectos) = 0.00

**P5ELEM1X16TT** m Manguera electrica 1 x 16 mm2 Cu
0 m × 5.56 (5.89 con costes indirectos) = 0.00

**P5ELEM1X35TT** m Manguera electrica 1 x 35 mm2 Cu (22/11/2011)
0 m × 6.7 (7.1 con costes indirectos) = 0.00
Manguera eléctrica de 1 x 35 mm2 , aislamiento 0.6/1 kv,Cobre flexible XLPE+Pol,RF - No propagador incendio y emisión humos y opacidad reducida, resistente al fuego -. Desig. UNE: RZ1-K(AS+) completo, incluso fijaciones, terminales de presión, bornas y demás accesorios, totalmente instalado.

| Código | Ud | Descripción | Rendimiento | Precio | Importe |
|---|---|---|---|---|---|
| MAO-004D | h | Oficial 1ª eléctrico | 0.15 | 17.53 | 2.63 |
| MATELE35TT | m | Conductor electrico 1 x 35 TTCu (material; 24/07/2013) | 1 | 3.87 | 3.87 |
| %P.P.PIEZELEC | % | P.P. piezas material vario electricidad | 3 % | 6.50 | 0.20 |
|  |  | Total |  |  | 6.7 |

**P5ELEM1X70** m Manguera electrica 1 x 70 mm2 Cu (22/11/2011)
0 m × 10.85 (11.5 con costes indirectos) = 0.00
Manguera eléctrica de 1 x 70 mm2, aislamiento 0.6/1 kv,Cobre flexible flexible XLPE+Pol,RF - No propagador incendio y emisión humos y opacidad reducida, resistente al fuego -. Desig. UNE: RZ1-K(AS+) completo, incluso fijaciones, terminales de presión, bornas y demás accesorios, totalmente instalado.

| Código | Ud | Descripción | Rendimiento | Precio | Importe |
|---|---|---|---|---|---|
| MAO-004D | h | Oficial 1ª eléctrico | 0.15 | 17.53 | 2.63 |
| MATELE70 | m | Conductor electrico 1 x 70 Cu (material; 22/10/2015) | 1 | 7.9 | 7.90 |
| %P.P.PIEZELEC | % | P.P. piezas material vario electricidad | 3 % | 10.53 | 0.32 |
|  |  | Total |  |  | 10.85 |

**P5ELEM1X95A** m Manguera electrica 1 x 95 Al mm2
0 m × 10.84 (11.49 con costes indirectos) = 0.00

**P5ELEM1X95** m Manguera electrica 1 x 95 mm2 Cu
0 m × 14.96 (15.86 con costes indirectos) = 0.00

**P5ELEM1X95TT** m Manguera electrica 1 x 95 TT mm2
0 m × 14.96 (15.86 con costes indirectos) = 0.00

**P5ELEM1X120A** m Manguera electrica 1 x 120 Al mm2
0 m × 16.02 (16.98 con costes indirectos) = 0.00

**P5ELEM1X150A** m Manguera electrica 1 x 150 Al mm2
0 m × 14.69 (15.57 con costes indirectos) = 0.00

**P5ELEM1X150** m Manguera electrica 1 x 150 mm2 Cu
0 m × 24.42 (25.89 con costes indirectos) = 0.00

**P5ELEM1X240A** m Manguera electrica 1 x 240 Al mm2
330 m × 18.28 (19.38 con costes indirectos) = 6395.40

| Medición | Uds. | Largo | Parcial |
|---|---|---|---|
| Cable | 3 | 110 | 330.00 |
| Total |  |  | 330 |

**P5ARQPREF2.0E** Ud Arqueta MT prefabricada inst. elect. 110x110x160 con tapa FD
0 Ud × 270.54 (286.77 con costes indirectos) = 0.00

**P5ARQPREF2.A1** Ud Arqueta MT prefabricada inst. elect. A1 con tapa FD (10/11/2010)
3 Ud × 242.36 (256.9 con costes indirectos) = 770.70
Ud. de Suministro y montaje de arqueta de conexión eléctrica prefabricada de hormigón, sin fondo, registrable, troncopiramidal, tipo A-1 de 90,5x81,5 cm de medidas interiores y 62,5x53,5 cm en la boca, con paredes rebajadas para la entrada de hasta 4 tubos por cara de diámetro exterior máximo de 205 mm, capaz de soportar una carga de 400 kN, según norma ONSE 01.01-16B, con marco de acero y tapa de fundición dúctil, de 72x62x8 cm, para arqueta de conexión eléctrica tipo A-1, capaz de soportar una carga de 400 kN, según norma ONSE 01.01-14C. Incluso excavación mecánica y relleno del trasdós con material granular, conexiones de tubos y remates. Completamente terminada.

| Código | Ud | Descripción | Rendimiento | Precio | Importe |
|---|---|---|---|---|---|
| MAO-001 | h | Cuadrilla "A" | 0.3 | 42 | 12.60 |
| MAQ-001A | h | Camión grúa- pluma corto | 0.3 | 26.27 | 7.88 |
| MAQ-002A2 | h | Retroexcavadora ruedas hidráulica 71/100 CV | 0.3 | 31.53 | 9.46 |
| MAQ-002A1 | h | Retroexcavadora ruedas hidráulica 51/70 cv | 1 | 29.27 | 29.27 |
| MAT1SUELO-2 | m³ | Material filtrante drenaje- grava 40-80 en obra | 0.2 | 6.65 | 1.33 |
| MAT1SUELO-1 | m³ | Suelo seleccionado s/ PG3 incl. tte. a obra | 0.4 | 2.01 | 0.80 |
| MATTAPA06A1 | ud | tapa de fundición D-400 620x720 mm y marco de acero (material; 17/04/2017) | 1 | 127.25 | 127.25 |
| MATARQA1 | ud | Arqueta prefabricada A1 (material; 14/04/2020) | 1 | 53.77 | 53.77 |
|  |  | Total |  |  | 242.36 |

| Medición | Uds. | Parcial |
|---|---|---|
| Arquetas distribuidas | 3 | 3.00 |
| Total |  | 3 |

**P5ARQPREF2.A2** Ud Arqueta MT prefabricada inst. elect. A2 con tapa FD (10/11/2010)
3 Ud × 316.73 (335.73 con costes indirectos) = 1007.19
Ud. de Suministro y montaje de arqueta de conexión eléctrica prefabricada de hormigón, sin fondo, registrable, troncopiramidal, tipo A-2, de 145x90 cm de medidas interiores y 117x62 cm en la boca, con paredes rebajadas para la entrada de hasta 4 tubos por cara de diámetro exterior máximo de 205 mm, capaz de soportar una carga de 400 kN, según norma ONSE 01.01-16B, con marco de acero y tapas de fundición dúctil, de 72x62x6,5 cm, para arqueta de conexión eléctrica tipo A-2, capaz de soportar una carga de 400 kN, según norma ONSE 01.01-14C. Incluso excavación mecánica y relleno del trasdós con material granular, conexiones de tubos y remates. Completamente terminada.

| Código | Ud | Descripción | Rendimiento | Precio | Importe |
|---|---|---|---|---|---|
| MAO-001 | h | Cuadrilla "A" | 0.3 | 42 | 12.60 |
| MAQ-001A | h | Camión grúa- pluma corto | 0.3 | 26.27 | 7.88 |
| MAQ-002A2 | h | Retroexcavadora ruedas hidráulica 71/100 CV | 0.3 | 31.53 | 9.46 |
| MAQ-002A1 | h | Retroexcavadora ruedas hidráulica 51/70 cv | 1 | 29.27 | 29.27 |
| MAT1SUELO-2 | m³ | Material filtrante drenaje- grava 40-80 en obra | 0.2 | 6.65 | 1.33 |
| MAT1SUELO-1 | m³ | Suelo seleccionado s/ PG3 incl. tte. a obra | 0.4 | 2.01 | 0.80 |
| MATARQA2 | ud | Arqueta prefabricada A2 (material; 14/04/2020) | 1 | 71.69 | 71.69 |
| MATTAPA06A2 | ud | tapa de fundición D-400 620x720 mm y marco de acero (material; 14/04/2020) | 1 | 183.7 | 183.70 |
|  |  | Total |  |  | 316.73 |

| Medición | Uds. | Parcial |
|---|---|---|
| Conexionado | 2 | 2.00 |
| Arqueta previa a trafo | 1 | 1.00 |
| Total |  | 3 |

**P5ELEM95X54TT** m Manguera RZ 0,6/1 KV 3x95 mm2+54TT aéreo Al
0 m × 20.76 (22.01 con costes indirectos) = 0.00

**P5ELECLM3B** Ud Cuadro seccionador y pararrayos de derivación de línea MT Subt
0 Ud × 767.67 (813.73 con costes indirectos) = 0.00

**P5ELECLM2** ud Apoyo de entronque, derivación o final de línea +P.Tierra+Ciment
0 ud × 2341.05 (2481.51 con costes indirectos) = 0.00

**P5ELECLMT3** m Conductor Aluminio Acero LA-56
0 m × 4.1 (4.35 con costes indirectos) = 0.00

###### A1.2.1.10.3 TRANSFORMADOR Y GENERADOR (31/01/2000)
Importe: 115078.02

**P1MT04F** m³ Construcción cama de arena en tuberías
0.47 m³ × 13.33 (14.13 con costes indirectos) = 6.64

| Medición | Uds. | Largo | Ancho | Alto | Parcial |
|---|---|---|---|---|---|
| Apoyo trafo | 1 | 5 | 3 | 0.01 | 0.15 |
| Apoyo generador | 1 | 7 | 4.5 | 0.01 | 0.32 |
| Total |  |  |  |  | 0.47 |

**P1MT03B1** m³ Excavación localizadas medio-duro+agotam+Tte vertedero
40.8 m³ × 3.86 (4.09 con costes indirectos) = 166.87

| Medición | Uds. | Largo | Ancho | Alto | Parcial |
|---|---|---|---|---|---|
| Apoyo trafo | 1 | 6 | 4 | 0.6 | 14.40 |
| Apoyo generador | 1 | 8 | 5.5 | 0.6 | 26.40 |
| Total |  |  |  |  | 40.8 |

**P1MT04A** m³ Rellenos localizado con suelos proc. préstamo selec. 33 mm 95%PN
15.78 m³ × 5.06 (5.36 con costes indirectos) = 84.58

| Medición | Uds. | Largo | Ancho | Alto | Parcial |
|---|---|---|---|---|---|
| Apoyo trafo | 1 | 6 | 4 | 0.6 | 14.40 |
| Apoyo generador | 1 | 8 | 5.5 | 0.6 | 26.40 |
| Apoyo trafo | -1 | 4.8 | 2.5 | 0.6 | -7.20 |
| Apoyo generador | -1 | 6.6 | 4.5 | 0.6 | -17.82 |
| Total |  |  |  |  | 15.78 |

**P1MT04D** m³ Rellenos localizado con material filtrante 40/80 95%PN
0 m³ × 11.03 (11.69 con costes indirectos) = 0.00

**P1MT04B** m³ Rellenos localizado con suelos proc. excav 150 mm 95%PN
0 m³ × 2.99 (3.17 con costes indirectos) = 0.00

**P4HG-002A** m³ Hormigón HL-150/P/20 Elementos horizontales y verticales
0 m³ × 46.19 (48.96 con costes indirectos) = 0.00

**P4HG-002C** m³ Hormigón HM-20/B/20/III y IV-Qb SR horizontales y verticales
13.6 m³ × 57.65 (61.11 con costes indirectos) = 831.10

| Medición | Uds. | Largo | Ancho | Alto | Parcial |
|---|---|---|---|---|---|
| Varios losa |  |  |  |  |  |
| Apoyo trafo | 1 | 6 | 4 | 0.2 | 4.80 |
| Apoyo generador | 1 | 8 | 5.5 | 0.2 | 8.80 |
| Total |  |  |  |  | 13.6 |

**P4HG-003A** m³ Hormigón HA-25/B/20/IIa (27/06/2013)
0 m³ × 60.54 (64.17 con costes indirectos) = 0.00
Hormigón para armar HA-25/B/20/IIa, puesto en obra, incluido suministro de aditivos para puesta en obra, con p.p. de mermas y cargas incompletas, colocación, bombeo, vibrado, curado y demás operaciones para su correcta terminación. Según EHE-08. Unidad totalmente terminada.

| Código | Ud | Descripción | Rendimiento | Precio | Importe |
|---|---|---|---|---|---|
| MAO-007 | h | Peón general | 0.02 | 16.6 | 0.33 |
| MAO-004C | h | Oficial 1ª O. Civil | 0.05 | 17.53 | 0.88 |
| MAQ-010 | h | Camión bomba hormigonera | 0.1 | 48.36 | 4.84 |
| MAQ-022 | h | Vibrador hormigón o Regla vibrante | 0.1 | 14.54 | 1.45 |
| MAT4HOR-005 | l | Líquido de curado | 0.4 | 2.68 | 1.07 |
| MAT4HORHA25 | m³ | Hormigón HA 25/b/20/Iia a pie de obra | 1 | 51.97 | 51.97 |
|  |  | Total |  |  | 60.54 |

Relación comercial: 0.3624704001539, 003, 0.4589328429075

**P4HG-004A** m³ Hormigón HA-30/B/20/IIIa y 30/B/12/IIIa
0 m³ × 73.09 (77.48 con costes indirectos) = 0.00

**P4ETT-004E-E1** m² Encof/desenc. Cimientos OCULTOS
0 m² × 13.55 (14.36 con costes indirectos) = 0.00

**P4ETT-002** kg Acero B-500-S
1251.2 kg × 1.32 (1.4 con costes indirectos) = 1751.68

| Medición | Uds. | Largo | Ancho | Alto | Parcial |
|---|---|---|---|---|---|
| Apoyo trafo | 2 | 6 | 4 | 9.2 | 441.60 |
| Apoyo generador | 2 | 8 | 5.5 | 9.2 | 809.60 |
| Total |  |  |  |  | 1251.2 |

**P5BORD1** m Bordillo hormigón 17x30
0 m × 12.5 (13.25 con costes indirectos) = 0.00

**P5PAV1B** m² Pav. solado acerado baldosa 33x33x4+10 HM20
0 m² × 23.57 (24.98 con costes indirectos) = 0.00

**P5ELEARQ1X1TF** Ud Arqueta estanca 1.0x1.0x1.5+ tapa funcición recogida de ace (27/10/2011)
1 Ud × 339.48 (359.85 con costes indirectos) = 359.85
Arqueta prefabricada estanca para recogida de aceites de dimensiones 1,0x1,0m y altura de hasta 1.5m, tapa de fundición 600x600 mm, cerco y precerco, conectada a conductor de recogida, incluidos pasamuros y tuberías de conexión. Unidad totalmente colocada.

| Código | Ud | Descripción | Rendimiento | Precio | Importe |
|---|---|---|---|---|---|
| MAO-001 | h | Cuadrilla "A" | 0.8 | 42 | 33.60 |
| MAO-004B | h | Oficial 1ª instalaciones | 0.15 | 17.53 | 2.63 |
| MAO-007 | h | Peón general | 0.3 | 16.6 | 4.98 |
| MAQ-001A | h | Camión grúa- pluma corto | 1.2 | 26.27 | 31.52 |
| MAQ-002A2 | h | Retroexcavadora ruedas hidráulica 71/100 CV | 0.6 | 31.53 | 18.92 |
| MAQ-004A2 | h | Camión basculante 4x4 14 t. | 0.5 | 24.02 | 12.01 |
| MAQ-022 | h | Vibrador hormigón o Regla vibrante | 0.01 | 14.54 | 0.15 |
| MATPATE01 | ud | Pate prefabricado de polipropileno D25 mm | 5 | 4.53 | 22.65 |
| MAT4MORTM40 | m³ | Mortero de cemento 1/6 M-40 | 0.008 | 36.87 | 0.29 |
| MAT4HORHA30B | m³ | Hormigón HA 30/B/20/IV+QbSR a pie de obra | 0.2 | 67.21 | 13.44 |
| MAT4TAPA0.6R | m² | Tapa o reja cuadrada fundición dúctil 0.6 x0.6 m C-250+cerco | 1 | 41.86 | 41.86 |
| MAT4HOR-005 | l | Líquido de curado | 0.2 | 2.68 | 0.54 |
| MATARQ1X1 | ud | Arqueta prefabricada 1x1x1,5+p.p. cordón EPDM | 1.5 | 104.59 | 156.89 |
|  |  | Total |  |  | 339.48 |

**P5ELECASTRAF0** Ud Caseta normalizada trafo 25-160 KVa (22/10/2015)
0 Ud × 3017.91 (3198.98 con costes indirectos) = 0.00
Caseta prefabricada normalizada para transformador hasta 160 KVA , con compartimento para celdas, puertas de paso y acceso, lamas de ventilación , ventilaciónn forzada, cubiertas y resto de elementos conformados. Unidad totalmente instalada.

| Código | Ud | Descripción | Rendimiento | Precio | Importe |
|---|---|---|---|---|---|
| MAO-001 | h | Cuadrilla "A" | 3 | 42 | 126.00 |
| MAQ-001C | h | Camión grúa 20 Tm. | 5 | 35.61 | 178.05 |
| MATELECASTR1 | Ud | Caseta trafo 25-160 KVA Ormazabal+rejas+puert (material; 22/10/2015) | 1 | 2713.86 | 2713.86 |
|  |  | Total |  |  | 3017.91 |

**P5ELECASTRAF1** Ud Caseta normalizada trafo 160-630 KVa (23/03/2017)
1 Ud × 7024.77 (7446.26 con costes indirectos) = 7446.26
Caseta prefabricada normalizada para transformador 160-350 KVA , con compartimento para celdas, puertas de paso y acceso, lamas de ventilación cubiertas y resto de elementos conformados. Unidad totalmente instalada.

| Código | Ud | Descripción | Rendimiento | Precio | Importe |
|---|---|---|---|---|---|
| MAO-001 | h | Cuadrilla "A" | 3 | 42 | 126.00 |
| MAQ-001C | h | Camión grúa 20 Tm. | 5 | 35.61 | 178.05 |
| MATELECASTR2 | ud | Caseta mod tipo-1+rejas+puert (material; 11/10/2018) | 1 | 6720.72 | 6720.72 |
|  |  | Total |  |  | 7024.77 |

**P5ELECASTRAF4** Ud Caseta normalizada trafo 2000 KVa+100 KVA auxiliar (23/03/2017)
0 Ud × 11145.01 (11813.71 con costes indirectos) = 0.00
Caseta prefabricada normalizada para transformador 2000 KVA+100 KVA auxiliar, con compartimento para celdas, puertas de paso y acceso, lamas de ventilación, ventilación formzada para transformadores, cubiertas y resto de elementos conformados. Unidad totalmente instalada.

| Código | Ud | Descripción | Rendimiento | Precio | Importe |
|---|---|---|---|---|---|
| MAO-001 | h | Cuadrilla "A" | 3 | 42 | 126.00 |
| MAQ-001C | h | Camión grúa 20 Tm. | 5 | 35.61 | 178.05 |
| MATELECASTR4 | ud | Caseta mod tipo-2+rejas+puert (material; 11/10/2018) | 1 | 10840.96 | 10840.96 |
|  |  | Total |  |  | 11145.01 |

**P5ELECAS01A** ud Caseta pref. modular (3,1X4,75X3.3m) (23/03/2017)
0 ud × 7024.77 (7446.26 con costes indirectos) = 0.00
Caseta prefabricada normalizada para alojamiento de generador de la estación de bombeo de dimesión mínima interior de 3,1m ancho x 4,75m largo y 3,3m alto exterior con compartimento para tendido de mangueras eléctricas, zocalo de apoyo de generador, puertas de acceso de dimensión especificadas en plano , lamas de ventilación cubiertas y resto de elementos . Unidad totalmente instalada.

| Código | Ud | Descripción | Rendimiento | Precio | Importe |
|---|---|---|---|---|---|
| MAO-001 | h | Cuadrilla "A" | 3 | 42 | 126.00 |
| MAQ-001C | h | Camión grúa 20 Tm. | 5 | 35.61 | 178.05 |
| MATELECASTR2 | ud | Caseta mod tipo-1+rejas+puert | 1 | 6720.72 | 6720.72 |
|  |  | Total |  |  | 7024.77 |

**P5ELECAS02A** ud Caseta pref. modular (3,8X6.5X3.3m) (23/03/2017)
1 ud × 11145.01 (11813.71 con costes indirectos) = 11813.71
Caseta prefabricada normalizadapara alojamiento de generador de la estación de bombeo de dimesión mínima interior de 3,8m ancho x 6.5m largo y 3,3m alto exterior con compartimento para tendido de mangueras eléctricas, zocalo de apoyo de generador, puertas de acceso de dimensión especificadas en plano , lamas de ventilación cubiertas y resto de elementos . Unidad totalmente instalada.

| Código | Ud | Descripción | Rendimiento | Precio | Importe |
|---|---|---|---|---|---|
| MAO-001 | h | Cuadrilla "A" | 3 | 42 | 126.00 |
| MAQ-001C | h | Camión grúa 20 Tm. | 5 | 35.61 | 178.05 |
| MATELECASTR4 | ud | Caseta mod tipo-2+rejas+puert | 1 | 10840.96 | 10840.96 |
|  |  | Total |  |  | 11145.01 |

| Medición | Uds. | Parcial |
|---|---|---|
| Generador | 1 | 1.00 |
| Total |  | 1 |

**P5ELECGEN125** ud Generador eléctrico 125kVA supersilencioso+cuadro elec+conmutado (17/09/2015)
0 ud × 14978.6 (15877.32 con costes indirectos) = 0.00
Generador eléctrico silencioso móvil de 125kVA/96kW según especificaciones técnicas definidas en el PPTP, incluido cuadro eléctrico, control y automatización.
Motor: Motor diesel 4 tiempos Refrigerado por agua; Arranque eléctrico 24V; Radiador con ventilador soplante; Filtro decantador (nivel no visible); Regulación electrónica; o Bulbos de ATA; Bulbos de BPA; Filtro de aire en seco; Protecciones de partes calientes; Protecciones de partes móviles;; Sensor de nivel agua radiador
Alternador: Autoexcitado y autorregulado; Protección IP23; Aislamiento clase H; Sistema Eléctrico; Cuadro eléctrico de control y potencia, con aparatos de medida y central de control ; Protección magnetotérmica tetrapola; Protección diferencial regulable (tiempo y sensibilidad) y con protección magnetotérmica; Cargador de batería (incluido en grupos con cuadro de versión automática); Resistencia de caldeo (de serie en grupos con cuadro de versión automática); Alternador de carga de baterías con toma de tierra; Batería/s de arranque instaladas (incluye/n cables y soporte); Instalación eléctrica de toma de tierra, con conexión prevista para pica de tierra ; Desconectador de batería/s;
Conmutador: Armario IP55; Central; Parada de emergencia; Módulo de medida; Llave para conmutación manual; Conmutador motorizado; Conexión a tierra; Zócalo para armarios >800A
Cuadro Automático AS5 CEM 7 o similar y cuadro de conmutación con central CC2 o similar con contactores
Cuadros - Reloj programador: Informa a la central de la fecha y hora actual. Permite la programación semanal de: - Arranques programados - Bloqueos programados - Test de motor y mantenimientos programados - Ampliación del histórico de errores en + 100 - Contadores de energía (día, mes, año)
Cuadros - Teleseñal: Placa que dispone de comunicación CAN y 12 relés. - Relés: 4 de contacto conmutado y 8 de contacto simple - Permite activar elementos de señalización remotos - Permite la programación de los relés en función de las diferentes variables.
Otros elementos: Chasis Acero ; Kit de extracción de aceite del cárter; Versatilidad para el montaje de chasis de gran capacidad con depósito metálico; Amortiguadores antivibratorios; Tanque de combustible integrado en el chasis; Aforador de nivel de combustible; Pulsador parada de emergencia; Carrocería fabricada con chapa de alta calidad; Alta resistencia mecánica; o Bajo nivel de emisiones sonoras; Insonorización a base de lana de roca volcánica de alta densidad;, Acabado superficial a base de polvo de poliéster epoxídico (ensayo de niebla salina superior a 1000h); Total acceso a manteniemientos (agua, aceite y filtros sin desmontar capot); Gancho de izado reforzado para elevación con grúa; Chasis estanco (hace función de doble pared retención líquidos); Tapón drenaje depósito; Tapón drenaje chasis; Chasis predispuesto para instalación de kit móvil; Silencioso residencial de acero de -35db(A); Válvula de 3 vías para trasiego de combustible (disponible con conexiones de 1/2" y de 3/8"); Bomba de trasiego de combustible
Unidad totalmente instalada y probada

| Código | Ud | Descripción | Rendimiento | Precio | Importe |
|---|---|---|---|---|---|
| MATELECGEN125 | ud | Generador 125 kVA supersilencioso (material; 16/10/2018) | 1 | 12109.84 | 12109.84 |
| %10-MONTAJE | % | Montaje y pruebas-10% | 10 % | 12109.84 | 1210.98 |
| MATELEGEN02 | ud | Central y Cuadro conmutac+ reloj programador+cuadros teles Gen-2 (material; 16/10/2018) | 1 | 1657.78 | 1657.78 |
|  |  | Total |  |  | 14978.6 |

**P5ELECGEN250** ud Generador eléctrico 250kVA supersilencioso+cuadro elec+conmutado (17/09/2015)
0 ud × 17034.77 (18056.86 con costes indirectos) = 0.00
Generador eléctrico silencioso móvil de 250kVA según especificaciones técnicas definidas en el PPTP, incluido cuadro eléctrico, control y automatización.
Motor: Motor diesel 4 tiempos Refrigerado por agua; Arranque eléctrico 24V; Radiador con ventilador soplante; Filtro decantador (nivel no visible); Regulación electrónica; o Bulbos de ATA; Bulbos de BPA; Filtro de aire en seco; Protecciones de partes calientes; Protecciones de partes móviles;; Sensor de nivel agua radiador
Alternador: Autoexcitado y autorregulado; Protección IP23; Aislamiento clase H; Sistema Eléctrico; Cuadro eléctrico de control y potencia, con aparatos de medida y central de control ; Protección magnetotérmica tetrapola; Protección diferencial regulable (tiempo y sensibilidad) y con protección magnetotérmica; Cargador de batería (incluido en grupos con cuadro de versión automática); Resistencia de caldeo (de serie en grupos con cuadro de versión automática); Alternador de carga de baterías con toma de tierra; Batería/s de arranque instaladas (incluye/n cables y soporte); Instalación eléctrica de toma de tierra, con conexión prevista para pica de tierra ; Desconectador de batería/s;
Conmutador: Armario IP55; Central; Parada de emergencia; Módulo de medida; Llave para conmutación manual; Conmutador motorizado; Conexión a tierra; Zócalo para armarios >800A
Cuadro Automático AS5 CEM 7 o similar y cuadro de conmutación con central CC2 o similar con contactores
Cuadros - Reloj programador: Informa a la central de la fecha y hora actual. Permite la programación semanal de: - Arranques programados - Bloqueos programados - Test de motor y mantenimientos programados - Ampliación del histórico de errores en + 100 - Contadores de energía (día, mes, año)
Cuadros - Teleseñal: Placa que dispone de comunicación CAN y 12 relés. - Relés: 4 de contacto conmutado y 8 de contacto simple - Permite activar elementos de señalización remotos - Permite la programación de los relés en función de las diferentes variables.
Otros elementos: Chasis Acero ; Kit de extracción de aceite del cárter; Versatilidad para el montaje de chasis de gran capacidad con depósito metálico; Amortiguadores antivibratorios; Tanque de combustible integrado en el chasis; Aforador de nivel de combustible; Pulsador parada de emergencia; Carrocería fabricada con chapa de alta calidad; Alta resistencia mecánica; o Bajo nivel de emisiones sonoras; Insonorización a base de lana de roca volcánica de alta densidad;, Acabado superficial a base de polvo de poliéster epoxídico (ensayo de niebla salina superior a 1000h); Total acceso a manteniemientos (agua, aceite y filtros sin desmontar capot); Gancho de izado reforzado para elevación con grúa; Chasis estanco (hace función de doble pared retención líquidos); Tapón drenaje depósito; Tapón drenaje chasis; Chasis predispuesto para instalación de kit móvil; Silencioso residencial de acero de -35db(A); Válvula de 3 vías para trasiego de combustible (disponible con conexiones de 1/2" y de 3/8"); Bomba de trasiego de combustible
Unidad totalmente instalada y probada

| Código | Ud | Descripción | Rendimiento | Precio | Importe |
|---|---|---|---|---|---|
| MATELECGEN250 | ud | Generador 250 kVA supersilencioso (material; 13/04/2020) | 1 | 13979.08 | 13979.08 |
| %10-MONTAJE | % | Montaje y pruebas-10% | 10 % | 13979.08 | 1397.91 |
| MATELEGEN02 | ud | Central y Cuadro conmutac+ reloj programador+cuadros teles Gen-2 | 1 | 1657.78 | 1657.78 |
|  |  | Total |  |  | 17034.77 |

**P5ELECGEN400** ud Generador eléctrico 400kVA supersilencioso+cuadro elec+conmutado (17/09/2015)
1 ud × 41517.87 (44008.94 con costes indirectos) = 44008.94
Generador eléctrico silencioso móvil de 400kVA según especificaciones técnicas definidas en el PPTP, incluido cuadro eléctrico, control y automatización.
Motor: Motor diesel 4 tiempos Refrigerado por agua; Arranque eléctrico 24V; Radiador con ventilador soplante; Filtro decantador (nivel no visible); Regulación electrónica; o Bulbos de ATA; Bulbos de BPA; Filtro de aire en seco; Protecciones de partes calientes; Protecciones de partes móviles;; Sensor de nivel agua radiador
Alternador: Autoexcitado y autorregulado; Protección IP23; Aislamiento clase H; Sistema Eléctrico; Cuadro eléctrico de control y potencia, con aparatos de medida y central de control ; Protección magnetotérmica tetrapola; Protección diferencial regulable (tiempo y sensibilidad) y con protección magnetotérmica; Cargador de batería (incluido en grupos con cuadro de versión automática); Resistencia de caldeo (de serie en grupos con cuadro de versión automática); Alternador de carga de baterías con toma de tierra; Batería/s de arranque instaladas (incluye/n cables y soporte); Instalación eléctrica de toma de tierra, con conexión prevista para pica de tierra ; Desconectador de batería/s;
Conmutador: Armario IP55; Central; Parada de emergencia; Módulo de medida; Llave para conmutación manual; Conmutador motorizado; Conexión a tierra; Zócalo para armarios >800A
Cuadro Automático AS5 CEM 7 o similar y cuadro de conmutación con central CEC7 o similar y conmutador motorizado
Cuadros - Reloj programador: Informa a la central de la fecha y hora actual. Permite la programación semanal de: - Arranques programados - Bloqueos programados - Test de motor y mantenimientos programados - Ampliación del histórico de errores en + 100 - Contadores de energía (día, mes, año)
Cuadros - Teleseñal: Placa que dispone de comunicación CAN y 12 relés. - Relés: 4 de contacto conmutado y 8 de contacto simple - Permite activar elementos de señalización remotos - Permite la programación de los relés en función de las diferentes variables.
Otros elementos incluidos: Chasis Acero ; Kit de extracción de aceite del cárter; Versatilidad para el montaje de chasis de gran capacidad con depósito metálico; Amortiguadores antivibratorios; Tanque de combustible integrado en el chasis; Aforador de nivel de combustible; Pulsador parada de emergencia; Carrocería fabricada con chapa de alta calidad; Alta resistencia mecánica; o Bajo nivel de emisiones sonoras; Insonorización a base de lana de roca volcánica de alta densidad;, Acabado superficial a base de polvo de poliéster epoxídico (ensayo de niebla salina superior a 1000h); Total acceso a manteniemientos (agua, aceite y filtros sin desmontar capot); Gancho de izado reforzado para elevación con grúa; Chasis estanco (hace función de doble pared retención líquidos); Tapón drenaje depósito; Tapón drenaje chasis; Chasis predispuesto para instalación de kit móvil; Silencioso residencial de acero de -35db(A); Válvula de 3 vías para trasiego de combustible (disponible con conexiones de 1/2" y de 3/8"); Bomba de trasiego de combustible
Unidad totalmente instalada y probada

| Código | Ud | Descripción | Rendimiento | Precio | Importe |
|---|---|---|---|---|---|
| MATELEGEN01 | ud | Central y Cuadro conmutac+ reloj programador+cuadro teles GN-1 (material; 16/10/2018) | 1 | 2795.81 | 2795.81 |
| MATELECGEN400 | ud | Generador 630 kVA supersilencioso (material; 05/05/2020) | 1 | 34947.71 | 34947.71 |
| %10-MONTAJE | % | Montaje y pruebas-10% | 10 % | 37743.52 | 3774.35 |
|  |  | Total |  |  | 41517.87 |

**P5ELECGEN630** ud Generador eléctrico 630kVA supersilencioso+cuadro elec+conmutado (17/09/2015)
0 ud × 48417.81 (51322.88 con costes indirectos) = 0.00
Generador eléctrico silencioso móvil de 630kVA/513kW según especificaciones técnicas definidas en el PPTP, incluido cuadro eléctrico, control y automatización.
Motor: Motor diesel 4 tiempos Refrigerado por agua; Arranque eléctrico 24V; Radiador con ventilador soplante; Filtro decantador (nivel no visible); Regulación electrónica; o Bulbos de ATA; Bulbos de BPA; Filtro de aire en seco; Protecciones de partes calientes; Protecciones de partes móviles;; Sensor de nivel agua radiador
Alternador: Autoexcitado y autorregulado; Protección IP23; Aislamiento clase H; Sistema Eléctrico; Cuadro eléctrico de control y potencia, con aparatos de medida y central de control ; Protección magnetotérmica tetrapola; Protección diferencial regulable (tiempo y sensibilidad) y con protección magnetotérmica; Cargador de batería (incluido en grupos con cuadro de versión automática); Resistencia de caldeo (de serie en grupos con cuadro de versión automática); Alternador de carga de baterías con toma de tierra; Batería/s de arranque instaladas (incluye/n cables y soporte); Instalación eléctrica de toma de tierra, con conexión prevista para pica de tierra ; Desconectador de batería/s;
Conmutador: Armario IP55; Central; Parada de emergencia; Módulo de medida; Llave para conmutación manual; Conmutador motorizado; Conexión a tierra; Zócalo para armarios >800A
Cuadro Automático AS5 CEM 7 o similar y cuadro de conmutación con central CEC7 o similar y conmutador motorizado
Cuadros - Reloj programador: Informa a la central de la fecha y hora actual. Permite la programación semanal de: - Arranques programados - Bloqueos programados - Test de motor y mantenimientos programados - Ampliación del histórico de errores en + 100 - Contadores de energía (día, mes, año)
Cuadros - Teleseñal: Placa que dispone de comunicación CAN y 12 relés. - Relés: 4 de contacto conmutado y 8 de contacto simple - Permite activar elementos de señalización remotos - Permite la programación de los relés en función de las diferentes variables.
Otros elementos incluidos: Chasis Acero ; Kit de extracción de aceite del cárter; Versatilidad para el montaje de chasis de gran capacidad con depósito metálico; Amortiguadores antivibratorios; Tanque de combustible integrado en el chasis; Aforador de nivel de combustible; Pulsador parada de emergencia; Carrocería fabricada con chapa de alta calidad; Alta resistencia mecánica; o Bajo nivel de emisiones sonoras; Insonorización a base de lana de roca volcánica de alta densidad;, Acabado superficial a base de polvo de poliéster epoxídico (ensayo de niebla salina superior a 1000h); Total acceso a manteniemientos (agua, aceite y filtros sin desmontar capot); Gancho de izado reforzado para elevación con grúa; Chasis estanco (hace función de doble pared retención líquidos); Tapón drenaje depósito; Tapón drenaje chasis; Chasis predispuesto para instalación de kit móvil; Silencioso residencial de acero de -35db(A); Válvula de 3 vías para trasiego de combustible (disponible con conexiones de 1/2" y de 3/8"); Bomba de trasiego de combustible
Unidad totalmente instalada y probada

| Código | Ud | Descripción | Rendimiento | Precio | Importe |
|---|---|---|---|---|---|
| MATELECGEN630 | ud | Generador 630 kVA supersilencioso (material; 16/10/2018) | 1 | 41220.38 | 41220.38 |
| MATELEGEN01 | ud | Central y Cuadro conmutac+ reloj programador+cuadro teles GN-1 | 1 | 2795.81 | 2795.81 |
| %10-MONTAJE | % | Montaje y pruebas-10% | 10 % | 44016.19 | 4401.62 |
|  |  | Total |  |  | 48417.81 |

**P5ELETRAF50** ud Transformador de potencia trifásico 50 kVA (11/12/2018)
0 ud × 2882.12 (3055.05 con costes indirectos) = 0.00
Transformador trifásico reductor de tensión (MT/BT) construido de acuerdo con UNE-EN 60076, dieléctrico éster natural biodegradable, de 50 kVA de potencia, tensión asignada 24 kV, tensión primario 20 kV, tensión de salida de 420 V entre fases en vacío o de 230/420 V entre fases en vacío, frecuencia 50 Hz, grupo de conexión Dyn 11, regulación en el primario + 2,5%, + 5%, + 7,5%, + 10%, protección propia del transformador con termómetro, para instalación interior o exterior, cuba de aletas, refrigeración natural (ONAN), conmutador de regulación maniobrable sin tensión, pasatapas MT de porcelana, pasabarras BT de porcelana, 2 terminales de tierra, dispositivo de vaciado y toma de muestras, dispositivo de llenado, placa de características y placa de seguridad e instrucciones de servicio, colocado.

| Código | Ud | Descripción | Rendimiento | Precio | Importe |
|---|---|---|---|---|---|
| MATELETRF50 | ud | Transformador de potencia trifásico 50kVA (material; 11/12/2018) | 1 | 2776.54 | 2776.54 |
| MAO-005B | h | Oficial 2ª electricidad | 2 | 17.18 | 34.36 |
| MAQ-001C | h | Camión grúa 20 Tm. | 2 | 35.61 | 71.22 |
|  |  | Total |  |  | 2882.12 |

**P5ELETRAF25** Ud Transformador 25KVA trifásico en aceite, llenado integral (02/06/2017)
0 Ud × 1823.23 (1932.62 con costes indirectos) = 0.00
Transformador trifásico reductor de tensión (MT/BT) construido de acuerdo con UNE-EN 60076, dieléctrico éster natural biodegradable, de 25 kVA de potencia, tensión asignada 24 kV, tensión primario 20 kV, tensión de salida de 420 V entre fases en vacío o de 230/420 V entre fases en vacío, frecuencia 50 Hz, grupo de conexión Dyn 11, regulación en el primario + 2,5%, + 5%, + 7,5%, + 10%, protección propia del transformador con termómetro, para instalación interior o exterior, cuba de aletas, refrigeración natural (ONAN), conmutador de regulación maniobrable sin tensión, pasatapas MT de porcelana, pasabarras BT de porcelana, 2 terminales de tierra, dispositivo de vaciado y toma de muestras, dispositivo de llenado, placa de características y placa de seguridad e instrucciones de servicio, colocado.

| Código | Ud | Descripción | Rendimiento | Precio | Importe |
|---|---|---|---|---|---|
| MAO-005B | h | Oficial 2ª electricidad | 2 | 17.18 | 34.36 |
| MAQ-001C | h | Camión grúa 20 Tm. | 2 | 35.61 | 71.22 |
| MATELETRF25 | Ud | Transformador trifásico aceite 25 KVA (material; 02/06/2017) | 1 | 1717.65 | 1717.65 |
|  |  | Total |  |  | 1823.23 |

**P5ELETRAF100** Ud Transformador 100KVA trifásico en aceite, llenado integral (21/09/2015)
0 Ud × 2750.74 (2915.78 con costes indirectos) = 0.00
Transformador trifásico reductor de tensión (MT/BT) construido de acuerdo con UNE-EN 60076, dieléctrico éster natural biodegradable, de 100kVA de potencia, tensión asignada 24 kV, tensión primario 20 kV, tensión de salida de 420 V entre fases en vacío o de 230/420 V entre fases en vacío, frecuencia 50 Hz, grupo de conexión Dyn 11, regulación en el primario + 2,5%, + 5%, + 7,5%, + 10%, protección propia del transformador con termómetro, para instalación interior o exterior, cuba de aletas, refrigeración natural (ONAN), conmutador de regulación maniobrable sin tensión, pasatapas MT de porcelana, pasabarras BT de porcelana, 2 terminales de tierra, dispositivo de vaciado y toma de muestras, dispositivo de llenado, placa de características y placa de seguridad e instrucciones de servicio, colocado.a

| Código | Ud | Descripción | Rendimiento | Precio | Importe |
|---|---|---|---|---|---|
| MAO-005B | h | Oficial 2ª electricidad | 2 | 17.18 | 34.36 |
| MAQ-001C | h | Camión grúa 20 Tm. | 2 | 35.61 | 71.22 |
| MATELETRF100 | Ud | Transformador trifásico aceite 100 KVA (material; 21/09/2015) | 1 | 2645.16 | 2645.16 |
|  |  | Total |  |  | 2750.74 |

**P5ELETRAF160** Ud Transformador 160KVA trifásico en aceite, llenado integral (09/04/2020)
0 Ud × 3689.96 (3911.36 con costes indirectos) = 0.00
Transformador trifásico reductor de tensión (MT/BT) construido de acuerdo con UNE-EN 60076, dieléctrico éster natural biodegradable, de 160 kVA de potencia, tensión asignada 24 kV, tensión primario 20 kV, tensión de salida de 420 V entre fases en vacío o de 230/420 V entre fases en vacío, frecuencia 50 Hz, grupo de conexión Dyn 11, regulación en el primario + 2,5%, + 5%, + 7,5%, + 10%, protección propia del transformador con termómetro, para instalación interior o exterior, cuba de aletas, refrigeración natural (ONAN), conmutador de regulación maniobrable sin tensión, pasatapas MT de porcelana, pasabarras BT de porcelana, 2 terminales de tierra, dispositivo de vaciado y toma de muestras, dispositivo de llenado, placa de características y placa de seguridad e instrucciones de servicio, colocado.

| Código | Ud | Descripción | Rendimiento | Precio | Importe |
|---|---|---|---|---|---|
| MAO-005B | h | Oficial 2ª electricidad | 2 | 17.18 | 34.36 |
| MAQ-001C | h | Camión grúa 20 Tm. | 2 | 35.61 | 71.22 |
| MATELETRF160 | Ud | Transformador trifásico aceite 160 KVA (material; 13/04/2020) | 1 | 3584.38 | 3584.38 |
|  |  | Total |  |  | 3689.96 |

**P5ELETRAF250** Ud Transformador 250KVA trifásico en aceite, llenado integral (21/09/2015)
0 Ud × 4949.32 (5246.28 con costes indirectos) = 0.00
Transformador trifásico reductor de tensión (MT/BT) construido de acuerdo con UNE-EN 60076, dieléctrico éster natural biodegradable, de 250 kVA de potencia, tensión asignada 24 kV, tensión primario 20 kV, tensión de salida de 420 V entre fases en vacío o de 230/420 V entre fases en vacío, frecuencia 50 Hz, grupo de conexión Dyn 11, regulación en el primario + 2,5%, + 5%, + 7,5%, + 10%, protección propia del transformador con termómetro, para instalación interior o exterior, cuba de aletas, refrigeración natural (ONAN), conmutador de regulación maniobrable sin tensión, pasatapas MT de porcelana, pasabarras BT de porcelana, 2 terminales de tierra, dispositivo de vaciado y toma de muestras, dispositivo de llenado, placa de características y placa de seguridad e instrucciones de servicio, colocado.

| Código | Ud | Descripción | Rendimiento | Precio | Importe |
|---|---|---|---|---|---|
| MAO-005B | h | Oficial 2ª electricidad | 2 | 17.18 | 34.36 |
| MAQ-001C | h | Camión grúa 20 Tm. | 2 | 35.61 | 71.22 |
| MATELETRF250 | Ud | Transformador trifásico aceite 250 KVA (material; 21/09/2015) | 1 | 4843.74 | 4843.74 |
|  |  | Total |  |  | 4949.32 |

**P5ELETRAF400** Ud Transformador 400KVA trifásico en aceite, llenado integral (29/05/2017)
1 Ud × 5945.56 (6302.29 con costes indirectos) = 6302.29
Transformador trifásico reductor de tensión (MT/BT) construido de acuerdo con UNE-EN 60076, dieléctrico éster natural biodegradable, de 400 kVA de potencia, tensión asignada 24 kV, tensión primario 20 kV, tensión de salida de 420 V entre fases en vacío o de 230/420 V entre fases en vacío, frecuencia 50 Hz, grupo de conexión Dyn 11, regulación en el primario + 2,5%, + 5%, + 7,5%, + 10%, protección propia del transformador con termómetro, para instalación interior o exterior, cuba de aletas, refrigeración natural (ONAN), conmutador de regulación maniobrable sin tensión, pasatapas MT de porcelana, pasabarras BT de porcelana, 2 terminales de tierra, dispositivo de vaciado y toma de muestras, dispositivo de llenado, placa de características y placa de seguridad e instrucciones de servicio, colocado.

| Código | Ud | Descripción | Rendimiento | Precio | Importe |
|---|---|---|---|---|---|
| MAO-005B | h | Oficial 2ª electricidad | 2 | 17.18 | 34.36 |
| MAQ-001C | h | Camión grúa 20 Tm. | 2 | 35.61 | 71.22 |
| MATELETRF400 | Ud | Transformador trifásico aceite 400 KVA (material; 29/05/2017) | 1 | 5839.98 | 5839.98 |
|  |  | Total |  |  | 5945.56 |

**P5ELETRAF630** ud Transformador 630KVA trifásico en aceite, llenado integral (11/12/2018)
0 ud × 9553.64 (10126.86 con costes indirectos) = 0.00
Transformador trifásico reductor de tensión (MT/BT) construido de acuerdo con UNE-EN 60076, dieléctrico éster natural biodegradable, de 630 kVA de potencia, tensión asignada 24 kV, tensión primario 20 kV, tensión de salida de 420 V entre fases en vacío o de 230/420 V entre fases en vacío, frecuencia 50 Hz, grupo de conexión Dyn 11, regulación en el primario + 2,5%, + 5%, + 7,5%, + 10%, protección propia del transformador con termómetro, para instalación interior o exterior, cuba de aletas, refrigeración natural (ONAN), conmutador de regulación maniobrable sin tensión, pasatapas MT de porcelana, pasabarras BT de porcelana, 2 terminales de tierra, dispositivo de vaciado y toma de muestras, dispositivo de llenado, placa de características y placa de seguridad e instrucciones de servicio, colocado.

| Código | Ud | Descripción | Rendimiento | Precio | Importe |
|---|---|---|---|---|---|
| MATELETRF630 | ud | Transformador de potencia trifásico 630kVA aceite (material; 11/12/2018) | 1 | 9448.06 | 9448.06 |
| MAO-005B | h | Oficial 2ª electricidad | 2 | 17.18 | 34.36 |
| MAQ-001C | h | Camión grúa 20 Tm. | 2 | 35.61 | 71.22 |
|  |  | Total |  |  | 9553.64 |

**P5ELETRAF630S** ud Transformador 630KVA seco (09/04/2020)
0 ud × 18027.48 (19109.13 con costes indirectos) = 0.00
TRANSFORMADOR SECO 630 KVA 15-20 KV
Transformador Seco encapsulado en resina epoxy (aislamiento seco-clase F), con el neutro accesible en baja tensión y refrigeración natural (AN). Es una máquina trifásica reductora de tensión, siendo la tensión entre fases a la entrada de 15-20 kV y la tensión a la salida en vacío de 420V entre fases y 242V entre fases y neutro, tensiones según:
-UNE 21301:1991 (CEI 38:1983 modificada)(HD 472:1989)
-UNE 21538 (96)(HD 538.1 S1)
El transformador tendrá los bobinados de AT encapsulados y moldeados en vacío en una resina epoxy con carga activa compuesta de alúmina trihidratada, consiguiendo así un encapsulado ignifugado auto extinguible.
Los arrollamientos de A.T. se realizarán con bobinado continuo de gradiente lineal sin entrecapas, con lo que se conseguirá un nivel de descargas parciales inferior o igual a 10 pC.
Por motivos de seguridad los transformadores cumplen con los ensayos climáticos definidos en el documento de armonización HD464 S1:
- ensayos de choque térmico (niveles C2a y C2b),
- ensayos de condensación y humedad (niveles E2a y E2b),
- ensayo de comportamiento ante el fuego (nivel F1).
Sus características mecánicas y eléctricas se ajustarán a la Norma UNE 21538, siendo las siguientes:
- Potencia nominal: 630 kVA.
- Tensión nominal primaria: 15.000-20.000 V.
- Regulación en el primario: +2,5% +5% +7,5% +10%.
- Tensión nominal secundaria en vacío: 420 V.
- Tensión de cortocircuito: 6 %.
- Grupo de conexión: Dyn11.
- Nivel de aislamiento:
Tensión de ensayo a onda de choque 1,2/50 s 125 kV.
Tensión de ensayo a 50 Hz 1 min. 50 kV.
Equipo de sondas PT100 de temperatura y termómetro digital para protección térmica de transformador, y sus conexiones a la alimentación y al elemento disparador de la protección correspondiente, protegidas contra sobreintensidades, instalados. Puentes de conexión entre módulo de medida y transformador realizado con cables de A.T. 12/20 kV. unipolares de 1x95 mm² Al. y terminales enchufables en ambos extremos.

| Código | Ud | Descripción | Rendimiento | Precio | Importe |
|---|---|---|---|---|---|
| MAO-005B | h | Oficial 2ª electricidad | 2 | 17.18 | 34.36 |
| MAQ-001C | h | Camión grúa 20 Tm. | 2 | 35.61 | 71.22 |
| MATELETRF630S | ud | Transformador de potencia trifásico 630kVA seco (material; 14/04/2020) | 1 | 17921.9 | 17921.90 |
|  |  | Total |  |  | 18027.48 |

**P5ELETRA1000** ud Transformador 1000KVA trifásico en aceite, llenado integral (11/12/2018)
0 ud × 11998.19 (12718.08 con costes indirectos) = 0.00
Transformador trifásico reductor de tensión (MT/BT) construido de acuerdo con UNE-EN 60076, dieléctrico éster natural biodegradable, de 1.000 kVA de potencia, tensión asignada 24 kV, tensión primario 20 kV, tensión de salida de 420 V entre fases en vacío o de 230/420 V entre fases en vacío, frecuencia 50 Hz, grupo de conexión Dyn 11, regulación en el primario + 2,5%, + 5%, + 7,5%, + 10%, protección propia del transformador con termómetro, para instalación interior o exterior, cuba de aletas, refrigeración natural (ONAN), conmutador de regulación maniobrable sin tensión, pasatapas MT de porcelana, pasabarras BT de porcelana, 2 terminales de tierra, dispositivo de vaciado y toma de muestras, dispositivo de llenado, placa de características y placa de seguridad e instrucciones de servicio, colocado.

| Código | Ud | Descripción | Rendimiento | Precio | Importe |
|---|---|---|---|---|---|
| MATELETRF1000 | ud | Transformador de potencia trifásico 1.000kVA (material; 11/12/2018) | 1 | 11892.61 | 11892.61 |
| MAO-005B | h | Oficial 2ª electricidad | 2 | 17.18 | 34.36 |
| MAQ-001C | h | Camión grúa 20 Tm. | 2 | 35.61 | 71.22 |
|  |  | Total |  |  | 11998.19 |

**P5ELETRAF1250** ud Transformador1250KVA trifásico en aceite, llenado integral (11/12/2018)
0 ud × 14107.59 (14954.05 con costes indirectos) = 0.00
Transformador trifásico reductor de tensión (MT/BT) construido de acuerdo con UNE-EN 60076, dieléctrico éster natural biodegradable, de 1.250 kVA de potencia, tensión asignada 24 kV, tensión primario 20 kV, tensión de salida de 420 V entre fases en vacío o de 230/420 V entre fases en vacío, frecuencia 50 Hz, grupo de conexión Dyn 11, regulación en el primario + 2,5%, + 5%, + 7,5%, + 10%, protección propia del transformador con termómetro, para instalación interior o exterior, cuba de aletas, refrigeración natural (ONAN), conmutador de regulación maniobrable sin tensión, pasatapas MT de porcelana, pasabarras BT de porcelana, 2 terminales de tierra, dispositivo de vaciado y toma de muestras, dispositivo de llenado, placa de características y placa de seguridad e instrucciones de servicio, colocado.

| Código | Ud | Descripción | Rendimiento | Precio | Importe |
|---|---|---|---|---|---|
| MATELETRF1250 | ud | Transformador de potencia trifásico 1.250kVA (material; 11/12/2018) | 1 | 14002.01 | 14002.01 |
| MAO-005B | h | Oficial 2ª electricidad | 2 | 17.18 | 34.36 |
| MAQ-001C | h | Camión grúa 20 Tm. | 2 | 35.61 | 71.22 |
|  |  | Total |  |  | 14107.59 |

**P5ELETRAF1600** ud Transformador 1600KVA trifásico en aceite, llenado integral (11/12/2018)
0 ud × 22961.54 (24339.23 con costes indirectos) = 0.00
Transformador trifásico reductor de tensión (MT/BT) construido de acuerdo con UNE-EN 60076, dieléctrico éster natural biodegradable, de 1.600 kVA de potencia, tensión asignada 24 kV, tensión primario 20 kV, tensión de salida de 420 V entre fases en vacío o de 230/420 V entre fases en vacío, frecuencia 50 Hz, grupo de conexión Dyn 11, regulación en el primario + 2,5%, + 5%, + 7,5%, + 10%, protección propia del transformador con termómetro, para instalación interior o exterior, cuba de aletas, refrigeración natural (ONAN), conmutador de regulación maniobrable sin tensión, pasatapas MT de porcelana, pasabarras BT de porcelana, 2 terminales de tierra, dispositivo de vaciado y toma de muestras, dispositivo de llenado, placa de características y placa de seguridad e instrucciones de servicio, colocado.

| Código | Ud | Descripción | Rendimiento | Precio | Importe |
|---|---|---|---|---|---|
| MATELETRF1600 | ud | Transformador de potencia trifásico 1.600kVA (material; 11/12/2018) | 1 | 22855.96 | 22855.96 |
| MAO-005B | h | Oficial 2ª electricidad | 2 | 17.18 | 34.36 |
| MAQ-001C | h | Camión grúa 20 Tm. | 2 | 35.61 | 71.22 |
|  |  | Total |  |  | 22961.54 |

**P5ELETRAF2000** Ud Transformador 2000KVA trifásico en aceite, llenado integral (09/04/2020)
0 Ud × 22507.96 (23858.44 con costes indirectos) = 0.00
Transformador trifásico en aceite, llenado integral, instalado y conexionado, de 2000KVA; Frec 50 Hz Servicio continuo; Instalación interna, conmutador bajo tapa, ruedas para transporte, indicador de nivel y dispositivo de vaciado, termómetro y elementos varios de conexión. Unidad totalmente terminada e instalada

| Código | Ud | Descripción | Rendimiento | Precio | Importe |
|---|---|---|---|---|---|
| MAO-005B | h | Oficial 2ª electricidad | 2 | 17.18 | 34.36 |
| MAQ-001C | h | Camión grúa 20 Tm. | 2 | 35.61 | 71.22 |
| MATELETRF2000 | Ud | Transformador trifásico aceite 2000 KVA (material; 13/04/2020) | 1 | 22402.38 | 22402.38 |
|  |  | Total |  |  | 22507.96 |

**P5ELECBATC25** Ud Bateria de condensadores (25KVAR) (21/04/2020)
1 Ud × 1081.14 (1146.01 con costes indirectos) = 1146.01
Módulo metálico para corrección automática del factor de potencia 25KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MAO-004D | h | Oficial 1ª eléctrico | 8 | 17.53 | 140.24 |
| MATELECBC025 | Ud | Bateria condensador 25 KVAR (material; 21/04/2020) | 1 | 940.9 | 940.90 |
|  |  | Total |  |  | 1081.14 |

| Medición | Uds. | Parcial |
|---|---|---|
| Compenación de trafo 400 KVA | 1 | 1.00 |
| Total |  | 1 |

**P5ELECBATC36** Ud Bateria de condensadores (36 KVAR) (14/04/2020)
0 Ud × 1349.97 (1430.97 con costes indirectos) = 0.00
Módulo metálico para corrección automática del factor de potencia 36 KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MAO-004D | h | Oficial 1ª eléctrico | 8 | 17.53 | 140.24 |
| MATELECBC036 | Ud | Bateria condensadores 36 KVAR (material; 14/04/2020) | 1 | 1209.73 | 1209.73 |
|  |  | Total |  |  | 1349.97 |

**P5ELETRAF2** Ud Interconexión de celda de protección a transformador (01/06/2004)
1 Ud × 315.63 (334.57 con costes indirectos) = 334.57
Interconexión de celda de protección a transformador en AT, con cable de aislamiento seco de 12 / 20 KV de 1 x 150m2 de sección de aluminio, 1 juego de tres bornas y tres conos difusores para cable de 1 x 150mm2 y conjunto de pequeño material.

| Código | Ud | Descripción | Rendimiento | Precio | Importe |
|---|---|---|---|---|---|
| MAO-005B | h | Oficial 2ª electricidad | 1 | 17.18 | 17.18 |
| MATELETRAF2 | Ud | Interconexión celda de protecc a trafo (material; 01/06/2004) | 1 | 298.45 | 298.45 |
|  |  | Total |  |  | 315.63 |

**P5ELETRAF3** Ud Termómetro de esfera de 2 contactos (10/10/2000)
0 Ud × 174.8 (185.29 con costes indirectos) = 0.00
Termómetro para protección térmica del transformador, incorporado en el mismo

| Código | Ud | Descripción | Rendimiento | Precio | Importe |
|---|---|---|---|---|---|
| MAO-005B | h | Oficial 2ª electricidad | 0.1 | 17.18 | 1.72 |
| MATELETRAF3 | Ud | Ter.para pro.tér.del tra.,inc. en el mismo (material; 10/10/2000) | 1 | 173.08 | 173.08 |
|  |  | Total |  |  | 174.8 |

**P5ELETRAF13** Ud Cuadro de alarmas y señalización de defectos del centro de trans (20/12/2013)
1 Ud × 2274.64 (2411.12 con costes indirectos) = 2411.12
Cuadro de alarmas y señalización de defectos del centros de transformación formado por armario metálico en chapa de acero. Conteniendo: 8 relés auxiliares. 1 fuente de alimentación normal-socorro 230/48 Vcc. con acumuladores Ni-Cd de 21 Ah, intensidad nominal 5 A. Automáticos de protección, bornas canaletas y pequeño material de montaje.

| Código | Ud | Descripción | Rendimiento | Precio | Importe |
|---|---|---|---|---|---|
| MATELECALARM1 | Ud | Cuadro de alarmas y señalización de defectos del centro de transformación formado por armario metálico en chapa de acero. Conteniendo: 8 relés auxiliares. 1 fuente de alimentación normal-socorro 230/48 Vcc. con acumuladores Ni-Cd de 21 Ah, intensidad nominal 5 A. Automáticos de protección, bornas canaletas y pequeño material de montaje. (material; 20/12/2013) | 1 | 2067.85 | 2067.85 |
| %MONT-10 | % | Montaje-10% equipos | 10 % | 2067.85 | 206.79 |
|  |  | Total |  |  | 2274.64 |

**P5ELETRAF5A** Ud Conjunto material de protección y señalización transformador (01/06/2004)
1 Ud × 113.49 (120.3 con costes indirectos) = 120.30
Conjunto de material de protección y señalización transformador. Normalizado.

| Código | Ud | Descripción | Rendimiento | Precio | Importe |
|---|---|---|---|---|---|
| MAO-005B | h | Oficial 2ª electricidad | 1.5 | 17.18 | 25.77 |
| MATELETRAF5 | Ud | Conjunto material señal y protecc (material; 01/06/2004) | 1 | 87.72 | 87.72 |
|  |  | Total |  |  | 113.49 |

**P5ELETRAF5C** Ud Equipamiento auxiliar centro de transformación hasta 630 KVA (02/06/2017)
1 Ud × 687.06 (728.28 con costes indirectos) = 728.28
Equipamiento auxiliar para centro de transformación prefabricado comprendiendo los siguientes elementos: - 1 Red interior de tierras. - 4 Puntos de luz LED 53 W cada uno IP-55. - 2 Toma de corriente 16 Amp. - 1 Aparato autónomo de emergencia portátil equipado con interruptor. - 1 Conjunto de circuitos para alimentación a los anteriores equipos, ejecución superficie bajo tubo PVC. - 1 Par de guantes aislantes alojados en cofret. - 1 Banqueta aislante. - 1 Cartel de primeros auxilios. - 1 Cartel de instrucciones de servicio. - 1 Cartel con las cinco reglas de oro. - 2 Extintor de CO2 de 5 Kg. - Placas de señalización de riesgo eléctrico.

| Código | Ud | Descripción | Rendimiento | Precio | Importe |
|---|---|---|---|---|---|
| MAO-005B | h | Oficial 2ª electricidad | 2 | 17.18 | 34.36 |
| MATELETRF160C | Ud | Equip.aux.CT 160-350 (material; 02/06/2017) | 1 | 652.7 | 652.70 |
|  |  | Total |  |  | 687.06 |

**P5ELETRAF5D** Ud Equipamiento auxiliar centro de transformación 2000 KVA (02/06/2017)
0 Ud × 1855.09 (1966.4 con costes indirectos) = 0.00
Equipamiento auxiliar para centro de transformación prefabricado comprendiendo los siguientes elementos: - 1 Red interior de tierras. - 6 Puntos de luz fluorescentes de 2 x 53 W cada uno IP-55. - 2 Toma de corriente 16 Amp. - 1 Aparato autónomo de emergencia portátil equipado con interruptor. - 1 Conjunto de circuitos para alimentación a los anteriores equipos, ejecución superficie bajo tubo PVC. - 1 Par de guantes aislantes alojados en cofret. - 1 Banqueta aislante. - 1 Cartel de primeros auxilios. - 1 Cartel de instrucciones de servicio. - 1 Cartel con las cinco reglas de oro. - 3 Extintor de CO2 de 5 Kg. - Placas de señalización de riesgo eléctrico- 2 Ud Ventilador 1000 m3/h

| Código | Ud | Descripción | Rendimiento | Precio | Importe |
|---|---|---|---|---|---|
| MAO-005B | h | Oficial 2ª electricidad | 8 | 17.18 | 137.44 |
| MATELETRF160D | Ud | Equip.aux.CT 2000+100 (material; 02/06/2017) | 1 | 1717.65 | 1717.65 |
|  |  | Total |  |  | 1855.09 |

**P5ELETRAF5E** ud Conjunto de accesorios de seguridad y maniobra para CT (11/05/2016)
1 ud × 406.21 (430.58 con costes indirectos) = 430.58
Conjunto de accesorios de seguridad y maniobra constituido por una banqueta aislante, un extintor de eficacia 89B, guantes aislantes, pértiga aislante y armario de primeros auxilios, según Instrucciones Técnicas Complementarias del Reglamento sobre Condiciones Técnicas y Garantías de Seguridad en Centrales Eléctricas, Subestaciones y Centros de Transformación. B.O.E. 25-10-84, colocado

| Código | Ud | Descripción | Rendimiento | Precio | Importe |
|---|---|---|---|---|---|
| MATELETRF | ud | Conjunto de accesorios de seguridad y maniobra para CT (material; 11/05/2016) | 1 | 406.21 | 406.21 |
|  |  | Total |  |  | 406.21 |

**P5ELETRAF6** Ud Celda de e/s tipo 24-20KV 400A/16K manual (11/12/2018)
1 Ud × 2559.79 (2713.38 con costes indirectos) = 2713.38
Celda de entrada/salida formada por módulo metálico tipo CGM-24 o similar de dimensiones aproximadas 1800mm de alto x 370mm de ancho x 850mm de tipo modular, envolvente de chapa de acero galvanizado, corte y aislamiento íntegro en SF6, intensidad nominal de 400 A/16 kA, con interruptor-seccionador rotativo tripolar de 3 posiciones (conectado, seccionado y puesta a tierra) con mando manual, captadores capacitivos para la detección de tensión y sistema de alarma sonora de puesta a tierra, colocada.

| Código | Ud | Descripción | Rendimiento | Precio | Importe |
|---|---|---|---|---|---|
| MAO-005B | h | Oficial 2ª electricidad | 1.5 | 17.18 | 25.77 |
| MATELETRAF6B | ud | Celda de línea 24 kV, 400A/16 kA. Mando manual (material; 11/12/2018) | 1 | 2534.02 | 2534.02 |
|  |  | Total |  |  | 2559.79 |

| Medición | Uds. | Parcial |
|---|---|---|
| Celda de paso 20 KV | 1 | 1.00 |
| Total |  | 1 |

**P5ELETRAF7B** Ud Cel.met.de protec general int.aut.,24-20 kV,400.Amp 16 KA manual (17/09/2015)
1 Ud × 5125.66 (5433.2 con costes indirectos) = 5433.20
Celda metálica de protección general con interruptor automático, 24 kV o 20 KV, 400 A, Icc 16 kA, aislamiento en SF6, con interruptor automático en SF6 de 24 kV, 400 A, poder de corte 16 kA, con captadores de intensidad, relé de protección contra sobreintensidades de fase y homopolares, mando manual.

| Código | Ud | Descripción | Rendimiento | Precio | Importe |
|---|---|---|---|---|---|
| MATELETRAF7B | Ud | Cel.met.de pro.gen.con int.aut.,24 kV,400... (material; 13/04/2020) | 1 | 4659.69 | 4659.69 |
| %MONT-10 | % | Montaje-10% equipos | 10 % | 4659.69 | 465.97 |
|  |  | Total |  |  | 5125.66 |

**P5ELETRAF7** Ud Celda metálica de protección 24-20kv 400A tipo CGM24 -CMP-F (20/07/2013)
1 Ud × 1916.19 (2031.16 con costes indirectos) = 2031.16
Celda metálica de protección de transformador tipo CGM24 -CMP-F o similar ensayado contra una eventual inmersión, de dimensiones 1800 x 480 x 850mm de corte y aislamiento íntegro en SF6, de acuerdo a UNE CEI RU6407, instalada, conteniendo :
1 interruptor rotativo trifásico de tensión nominal 24 KV e In 400A y capacidad de cierre sobre cortocircuito 40KA, 3 portafusibles para cartuchos de 24 KV
3 cartuchos de fusibles de 24KV
1 seccionador de puesta a tierra,
1 relé de protección de transformador autoalimentado 51/50n
3 captadores toroidales de intensidad para protección de fase
3 captadores capacitivos de presencia de tensión
1 Ud embarrado para 400A
1 Ud Pletina de cobre 30 x 3mm
1 Ud Accesorios y pequeño material
Unidad totalmente instalada

| Código | Ud | Descripción | Rendimiento | Precio | Importe |
|---|---|---|---|---|---|
| MAO-005B | h | Oficial 2ª electricidad | 1.5 | 17.18 | 25.77 |
| MATELETRAF7 | Ud | Celda protección transformador CGM24-CMP-F (material; 20/07/2013) | 1 | 1890.42 | 1890.42 |
|  |  | Total |  |  | 1916.19 |

**P5ELETRAF8** Ud Celda de medid 24-20KV CGM-24 con 3 transfor (13/04/2020)
1 Ud × 5850.39 (6201.41 con costes indirectos) = 6201.41
Celda de medida formada por módulo metálico CGM-24 de dimensiones 1800 x 800 x 1025 de fondo, conteniendo en su interior debidamente montado y conexionado : 3 transformadores de intensidad relación X/5A, tensión nominal 24KV, potencia de precisión 15VA, clase 0.5, 3 transformadores X/110V, Vn 24KV, potencia de precisión 50VA en clase 0.5. Acometida y salida con cable en seco, malla de protección quitamiedos abisagrada, carros extraíbles para el equipo de medida.

| Código | Ud | Descripción | Rendimiento | Precio | Importe |
|---|---|---|---|---|---|
| MAO-005B | h | Oficial 2ª electricidad | 1.5 | 17.18 | 25.77 |
| MATELETRAF8 | Ud | Celda de medida CGM-24 (material; 13/04/2020) | 1 | 5824.62 | 5824.62 |
|  |  | Total |  |  | 5850.39 |

**P5ELETRAF8A** ud Celda seccionamiento barras 24 KV/20KV/16KV 400 Amp, manual (03/06/2016)
3 ud × 2011.37 (2132.05 con costes indirectos) = 6396.15
Celda de línea motorizada telemandada para 24/20/16 KV y 400 Amp, en módulo metálico de dimensiones aproximadas: 420 mm de ancho, 1.600 mm de alto y 900 mm de fondo. Con interruptor - seccionador en SF6, mando manual, puesta a tierra con cierre brusco e indicadores de presencia de tensión. Unidad totalmente instalada

| Código | Ud | Descripción | Rendimiento | Precio | Importe |
|---|---|---|---|---|---|
| MATELECTRAF8A | ud | Celda seccionamiento barras 24 KV 400 A, telemandada (material; 03/06/2016) | 1 | 1985.6 | 1985.60 |
| MAO-005B | h | Oficial 2ª electricidad | 1.5 | 17.18 | 25.77 |
|  |  | Total |  |  | 2011.37 |

**P5ELETRAF8B** Ud Interconexión de celdas protección a transformadores en MT. Com (20/12/2013)
1 Ud × 458.48 (485.99 con costes indirectos) = 485.99
Interconexión de celdas protección a transformadores en MT. Compuesto por: Cable de aislamiento seco 12/20 Kv de 1 x 150 mm de sección de aluminio. 1 Juego de 3 bornas y 3 conos difusores para cable de 1 x 150 mm². Conjunto de pequeño material.

| Código | Ud | Descripción | Rendimiento | Precio | Importe |
|---|---|---|---|---|---|
| MATELEC000100 | Ud | Interconexión de celdas protección a transformadores en A.T. Compuesto por: Cable de aislamiento seco 12/20 Kv de 1 x 150 mm de sección de aluminio. 1 Juego de 3 bornas y 3 conos difusores para cable de 1 x 150 mm². Conjunto de pequeño material. (material; 20/12/2013) | 1 | 398.67 | 398.67 |
| %MONT-15 | % | Montaje-15% equipos | 15 % | 398.67 | 59.80 |
|  |  | Total |  |  | 458.48 |

**P5ELETRAF9** Ud Armario mural contadores de medida+comunicación remota (15/07/2013)
1 Ud × 836.35 (886.53 con costes indirectos) = 886.53
Armario mural contadores de medida, según normas de compañía conteniendo 1 contador eléctrico combinado, multifunción, para red trifásica de 4 hilos. Comunicación remota vía RS-232, 4 salidas y dos entradas de impulsos configurables. Unidad totalmente instalado y aprobado.

| Código | Ud | Descripción | Rendimiento | Precio | Importe |
|---|---|---|---|---|---|
| MAO-005B | h | Oficial 2ª electricidad | 2 | 17.18 | 34.36 |
| MATELETRAF9 | Ud | Armario mural contadores (material; 15/07/2013) | 1 | 801.99 | 801.99 |
|  |  | Total |  |  | 836.35 |

**P5ELETRAF10** Ud Comunicaciones Trafos (10/10/2000)
1 Ud × 2241.02 (2375.48 con costes indirectos) = 2375.48
Comunicaciones, incluyendo:
- Proyecto oficial ante la direccción general de telecomunicaciones para legalizar los equipos necesarios para establecer las comunicaciones entre los equipos de telecontrol, concretamente el Terminal Remoto de Telecontrol y el COD CENTRO o similar
- Suministro e instalación de los equipos siguientes:
*Emisora VHF /12,5 KHz/P2500F1 o UHF /25 KHz/ P2500U-F1
* Módem (montaje interno emisora) 600/1200 Bd
* Antena marca 410-430 MHz
* Descargador para antena
* Cables coaxiales RG214, conectores RF y DB 9/15, cables emisora-remota
- Configuración y puesta en servicio de los mismos

| Código | Ud | Descripción | Rendimiento | Precio | Importe |
|---|---|---|---|---|---|
| MATP5ELETR10 | Ud | Com.,inc.:- Pro.ofi.ante la dir.gen.de te... (material; 10/10/2000) | 1 | 2037.29 | 2037.29 |
| %MONT-10 | % | Montaje-10% equipos | 10 % | 2037.29 | 203.73 |
|  |  | Total |  |  | 2241.02 |

**P5ELETRAF11** Ud Puesta en servicio del telecontrol de LMT (10/10/2000)
1 Ud × 4143.9 (4392.53 con costes indirectos) = 4392.53
Puesta en servicio del telecontrol, incluyendo:
- Integración de la instalación en cada uno de los sistemas de concesionario eléctrico implicados en el procesode todas las funcionalidades del Telecontrol, Control local y Automatismos del Centro de Seccionamiento
- Configuración, parametrización y puesta en servicio de Terminal Remoto de Telecontrol, equipos de c/c., Relés de detección de Paso de Falta y demás elementos de la instalación
- Generación de configuraciones, telecarga y comprobaciones de cada una de las bases de datos: históricas, cronológicas, de alarmas, de eventos y de medidas analógicas en el Terminal Remoto de Telecontrol, en el C.S. así como en las unidades centrales

| Código | Ud | Descripción | Rendimiento | Precio | Importe |
|---|---|---|---|---|---|
| MATP5ELETR11 | Ud | Pue.en ser.del tel.,inc.:- Int.de la inst... (material; 10/10/2000) | 1 | 3767.18 | 3767.18 |
| %MONT-10 | % | Montaje-10% equipos | 10 % | 3767.18 | 376.72 |
|  |  | Total |  |  | 4143.9 |

**P5ELEC10003** ud Operación de conexionado y desconexionados a trafo
1 ud × 231.4 (245.28 con costes indirectos) = 245.28

**P5ELETRAF12** Ud Verificación de trabajos instalación de transformadores (10/10/2000)
1 Ud × 312.76 (331.53 con costes indirectos) = 331.53
Verificación de trabajos, incluyendo:
- Comprobación de la instalación, en lo que al telemando se refiere, de acuerdo al proyecto y documentación técnica aprobados
- Supervisión del correcto conexionado de T/is y/o detectores de Paso de FALTA, Presencia de Tensión, etc en celdas de MT
- Comprobación del esquema unifilar y rótulos para el telemando
- Recepción de la Documentación de Adaptación al Telemando

| Código | Ud | Descripción | Rendimiento | Precio | Importe |
|---|---|---|---|---|---|
| MATP5ELETR12 | Ud | Ver.de tra.,inc.:- Com.de la ins.,en lo ... (material; 10/10/2000) | 1 | 284.33 | 284.33 |
| %MONT-10 | % | Montaje-10% equipos | 10 % | 284.33 | 28.43 |
|  |  | Total |  |  | 312.76 |

**P5ELETRAF4D** Ud Puesta a tierra del Centro de Transformación (31/01/2000)
0 Ud × 1015.31 (1076.23 con costes indirectos) = 0.00
Redes de puesta a tierra de protección general y servicio para el neutro, en centro de transformación, de acuerdo con lo indicado en la MIE-RAT-13, y normas de Cía Suministradora, formada la primera de ellas por cable de cobre desnudo de 50 mm2. de sección y la segunda por cable de cobre aislado, tipo RVde 0,6/1 kV, y 50 mm2. de sección y picas de tierra de acero cobrizado de 2 m.de longitud y 14 mm. de diámetro. Incluso material de conexión y fijación.

| Código | Ud | Descripción | Rendimiento | Precio | Importe |
|---|---|---|---|---|---|
| MAO-005B | h | Oficial 2ª electricidad | 20 | 17.18 | 343.60 |
| MATELECTPICA | ud | Pica de t.t. 200/14,3 Fe+Cu | 16 | 8.67 | 138.72 |
| MATELECT35 | m | Conduc cobre desnudo 35 mm2 | 25 | 2.51 | 62.75 |
| MATELECTT7 | ud | Sold. alumino t. cable/placa/pica | 15 | 1.42 | 21.30 |
| MAT4TAPA2 | ud | Registro de comprobación + tapa | 1 | 11.01 | 11.01 |
| MATELECTTAPA | ud | Puente de prueba-2 | 4 | 3.74 | 14.96 |
| MATELECPM | ud | Pequeño material eléctrico | 1 | 10.69 | 10.69 |
| MATARQTT | ud | Arqueta TT fundición +tapa | 1 | 31.03 | 31.03 |
| MATELECPMTT | ud | Pequeño material eléctrico tierras (material; 13/04/2020) | 15 | 0.57 | 8.55 |
| MATELECT50 | m. | Conduc cobre desnudo 50 mm2 | 45 | 3.58 | 161.10 |
| MAT4ACER-01 | kg | Acero B-500s | 184 | 1.15 | 211.60 |
|  |  | Total |  |  | 1015.31 |

**P5ELETRAF4E** Ud Puesta a tierra del Centro de Transformación hasta 630 KVA (31/01/2000)
2 Ud × 971.96 (1030.28 con costes indirectos) = 2060.56
Conjunto puesta a tierra del Centro de Transformación hasta 630 KVA, incluyendo la puesta a tierra de servicio y la puesta a tierra de protección, conformado por mallazo #8/15, cableado desnudo 35 mm2, 50 mm2, 70 mm2 y conjunto de picas, p.p. soldaduras y pequeño material. Unidad completa y normalizada

| Código | Ud | Descripción | Rendimiento | Precio | Importe |
|---|---|---|---|---|---|
| MAO-005B | h | Oficial 2ª electricidad | 20 | 17.18 | 343.60 |
| MATELECTPICA | ud | Pica de t.t. 200/14,3 Fe+Cu | 11 | 8.67 | 95.37 |
| MATELECT35 | m | Conduc cobre desnudo 35 mm2 | 25 | 2.51 | 62.75 |
| MATELECT50 | m. | Conduc cobre desnudo 50 mm2 | 45 | 3.58 | 161.10 |
| MATELECTT7 | ud | Sold. alumino t. cable/placa/pica | 15 | 1.42 | 21.30 |
| MAT4TAPA2 | ud | Registro de comprobación + tapa | 1 | 11.01 | 11.01 |
| MATELECTTAPA | ud | Puente de prueba-2 | 4 | 3.74 | 14.96 |
| MATELECPM | ud | Pequeño material eléctrico | 1 | 10.69 | 10.69 |
| MATARQTT | ud | Arqueta TT fundición +tapa | 1 | 31.03 | 31.03 |
| MATELECPMTT | ud | Pequeño material eléctrico tierras | 15 | 0.57 | 8.55 |
| MAT4ACER-01 | kg | Acero B-500s | 184 | 1.15 | 211.60 |
|  |  | Total |  |  | 971.96 |

| Medición | Uds. | Parcial |
|---|---|---|
| Trafo | 1 | 1.00 |
| Grupo | 1 | 1.00 |
| Total |  | 2 |

**P5ELECTT0** ud Informe resultados ejecución toma tierra (14/11/2011)
2 ud × 91.66 (97.16 con costes indirectos) = 194.32
Informe de resultados de ejecución de una toma de tierra, comprendiendo las mediciones, datos de situación, planos, esquemas y cuadro resumen de características.

| Código | Ud | Descripción | Rendimiento | Precio | Importe |
|---|---|---|---|---|---|
| MATELECTT1 | ud | Infor. resul. ejec. toma tierra (material; 14/11/2011) | 1 | 91.66 | 91.66 |
|  |  | Total |  |  | 91.66 |

| Medición | Uds. | Parcial |
|---|---|---|
| TRafo | 1 | 1.00 |
| grupo | 1 | 1.00 |
| Total |  | 2 |

**PELETRAF15** ud Elementos metalicos del CT (18/11/2011)
1 ud × 3195.96 (3387.72 con costes indirectos) = 3387.72
Obra civil de Centro de transformación, compuesta por:
1 Ud. Juego de dos carriles para soporte de transformador, instalados.
1 Ud. Cierre metálico en malla de acero para la protección contra contactos en el transformador, instalado.
5 ud . Paños rejillas doble metalicas de protección canalizaciones

| Código | Ud | Descripción | Rendimiento | Precio | Importe |
|---|---|---|---|---|---|
| MATELECTRAF15 | ud | Elementos metalicos del CT (material; 17/04/2017) | 1 | 2646.75 | 2646.75 |
| % MATAUX | % | Material auxiliar | 5 % | 2646.75 | 132.34 |
| %P.P. PMAT | % | Pequeño material | 15 % | 2779.09 | 416.86 |
|  |  | Total |  |  | 3195.96 |

###### A1.2.1.10.4 CUADROS ELÉCTRICOS (18/11/2011)
Importe: 140117.54

**P5ELECGMED** ud Armario Prot/Med/Secc. 1 TRIF.+R (22/07/2013)
0 ud × 422.96 (448.34 con costes indirectos) = 0.00
Armario de protección, medida, y seccionamiento para intemperie para 1 suministro trifásico con contadores de energía activa y reactiva, según normas de la Cía. suministradora, formado por: módulo superior de medida y protección, en poliéster reforzado con fibra de vidrio, equipado con panel de poliéster troquelado para 1 contador trifásico de energía activa, 1 contador trifásico de energía reactiva y reloj, 3 bases cortacircuitos tipo neozed de 100 A., 1 bornas de neutro de 25 mm2., 1 bloque de bornas de 2,5 mm2. y 1 bloque de bornas de 25 mm2. para conexión de salida de abonado; un módulo inferior de seccionamiento en poliéster reforzado con fibra de vidrio, equipado con 3 bases cortacircuitos tamaño 1, con bornes bimetálicos de 150 mm2. para entrada, neutro amovible tamaño 1 con bornes bimetálicos de 95 mm2. para entrada, salida y derivación de línea, placa transparente precintable de policarbonato; incluso cableado de todo el conjunto con conductor de cobre tipo H07Z-R, de secciones y colores normalizados. Totalmente instalada, transporte, montaje y conexionado.

| Código | Ud | Descripción | Rendimiento | Precio | Importe |
|---|---|---|---|---|---|
| MAO-005B | h | Oficial 2ª electricidad | 3 | 17.18 | 51.54 |
| MATELEMED1 | ud | Módulo medida 1 cont.trif. Ac+R. (material; 22/07/2013) | 1 | 276.89 | 276.89 |
| MATELEMED2 | ud | Módulo seccionamiento 3 fus. (material; 22/07/2013) | 1 | 62.06 | 62.06 |
| MATELEMED3 | ud | Cableado de módulos (material; 22/07/2013) | 1 | 32.47 | 32.47 |
|  |  | Total |  |  | 422.96 |

**P5ELECDS1** ud Descargador de sobretensiones tipo I+II (17/09/2015)
1 ud × 340.09 (360.5 con costes indirectos) = 360.50

| Código | Ud | Descripción | Rendimiento | Precio | Importe |
|---|---|---|---|---|---|
| MATELECDS1 | ud | descraga sobretensiones (material; 05/08/2016) | 1 | 309.17 | 309.17 |
| %10-MONTAJE | % | Montaje y pruebas-10% | 10 % | 309.17 | 30.92 |
|  |  | Total |  |  | 340.09 |

**P5ELECGBT1A** ud CGBT Modulo acometida+aparamenta (EBAR los Barrios) (17/09/2015)
1 ud × 9667.96 (10248.04 con costes indirectos) = 10248.04
Cuadro General de baja Tensión de la EB Los Barrios. Módulo de acometida Módulo de acometida 400/230 Vca de la alimentación de las instalaciones formado por armario metálico de dimensiones 2000x800x600 conteniendo en su interior y frente, debidamente instalados, interruptor de In= 1000 A, 50 KA, aparellaje y equipamiento de protección y medida ARE y demás elementos necesarios. Debidamente montado, i/ material y medios auxiliares, conexionado y funcionando. Unidad totalmente instalada, operativo y normalizado, incluida toma tierra

| Código | Ud | Descripción | Rendimiento | Precio | Importe |
|---|---|---|---|---|---|
| MATELECG1 | ud | Cuadro medida y analizador de redes (material; 28/04/2020) | 1 | 410.55 | 410.55 |
| MAT10060042B | ud | Aparamenta módulos 0,8x0,6x2,0 (material; 22/10/2018) | 1 | 1030.51 | 1030.51 |
| MATELECGBT1A | ud | Cuadro acometida CGBT S/PPTP+PLC (EBAR los Barrios) (material; 14/04/2020) | 1 | 7347.99 | 7347.99 |
| %10-MONTAJE | % | Montaje y pruebas-10% | 10 % | 8789.05 | 878.91 |
|  |  | Total |  |  | 9667.96 |

**P5ELECGBT1B** ud CGBT Modulo acometida+aparamenta (EBAR Pte Romano) (17/09/2015)
0 ud × 9322.95 (9882.33 con costes indirectos) = 0.00
Cuadro General de baja Tensión de la EB Pte. Romano. Módulo de acometida Módulo de acometida 400/230 Vca de la alimentación de las instalaciones formado por armario metálico de dimensiones 2000x800x600 conteniendo en su interior y frente, debidamente instalados, interruptor de In= 1000 A, 50 KA, aparellaje y equipamiento de protección y medida ARE y demás elementos necesarios. Debidamente montado, i/ material y medios auxiliares, conexionado y funcionando. Unidad totalmente instalada, operativo y normalizado, incluida toma tierra

| Código | Ud | Descripción | Rendimiento | Precio | Importe |
|---|---|---|---|---|---|
| MATELECG1 | ud | Cuadro medida y analizador de redes | 1 | 410.55 | 410.55 |
| MAT10060042B | ud | Aparamenta módulos 0,8x0,6x2,0 | 1 | 1030.51 | 1030.51 |
| MATELECGBT1B | ud | Cuadro acometida CGBT S/PPTP+PLC (EBAR Pte Romano) (material; 19/10/2018) | 1 | 7034.35 | 7034.35 |
| %10-MONTAJE | % | Montaje y pruebas-10% | 10 % | 8475.41 | 847.54 |
|  |  | Total |  |  | 9322.95 |

**P5ELECGBT1C** ud CGBT Modulo acometida+aparamenta (EBAR Guadacorte) (17/09/2015)
0 ud × 9322.95 (9882.33 con costes indirectos) = 0.00
Cuadro General de baja Tensión de la EB Guadacorte. Módulo de acometida Módulo de acometida 400/230 Vca de la alimentación de las instalaciones formado por armario metálico de dimensiones 2000x800x600 conteniendo en su interior y frente, debidamente instalados, interruptor de In= 1000 A, 50 KA, aparellaje y equipamiento de protección y medida ARE y demás elementos necesarios. Debidamente montado, i/ material y medios auxiliares, conexionado y funcionando. Unidad totalmente instalada, operativo y normalizado, incluida toma tierra

| Código | Ud | Descripción | Rendimiento | Precio | Importe |
|---|---|---|---|---|---|
| MATELECG1 | ud | Cuadro medida y analizador de redes | 1 | 410.55 | 410.55 |
| MAT10060042B | ud | Aparamenta módulos 0,8x0,6x2,0 | 1 | 1030.51 | 1030.51 |
| MATELECGBT1C | ud | Cuadro acometida CGBT S/PPTP+PLC (EBAR Pte Romano) (material; 19/10/2018) | 1 | 7034.35 | 7034.35 |
| %10-MONTAJE | % | Montaje y pruebas-10% | 10 % | 8475.41 | 847.54 |
|  |  | Total |  |  | 9322.95 |

**P5ELECGBT1D** ud CGBT Modulo acometida+aparamenta (EBAR San Roque) (17/09/2015)
0 ud × 9667.96 (10248.04 con costes indirectos) = 0.00
Cuadro General de baja Tensión de la EB San Roque. Módulo de acometida Módulo de acometida 400/230 Vca de la alimentación de las instalaciones formado por armario metálico de dimensiones 2000x800x600 conteniendo en su interior y frente, debidamente instalados, interruptor de In= 1000 A, 50 KA, aparellaje y equipamiento de protección y medida ARE y demás elementos necesarios. Debidamente montado, i/ material y medios auxiliares, conexionado y funcionando. Unidad totalmente instalada, operativo y normalizado, incluida toma tierra

| Código | Ud | Descripción | Rendimiento | Precio | Importe |
|---|---|---|---|---|---|
| MATELECG1 | ud | Cuadro medida y analizador de redes | 1 | 410.55 | 410.55 |
| MAT10060042B | ud | Aparamenta módulos 0,8x0,6x2,0 | 1 | 1030.51 | 1030.51 |
| MATELECGBT1D | ud | Cuadro acometida CGBT S/PPTP+PLC (EBAR S. Roque) (material; 14/04/2020) | 1 | 7347.99 | 7347.99 |
| %10-MONTAJE | % | Montaje y pruebas-10% | 10 % | 8789.05 | 878.91 |
|  |  | Total |  |  | 9667.96 |

**P5ELECGBT2A** Ud CCM EBAR Los Barrios (22/11/2011)
1 Ud × 44816.53 (47505.52 con costes indirectos) = 47505.52
Suministro y montaje de módulo de alimentación, control y protección de estación de bombeo Los Barrios de ejecución extraible y compartimentación tipo 4b. Comunicación de aparellaje con sistema de control mediante bus Profibus DP. Analizador de redes con pantalla LCD. Centro de control de motores formado por columnas de dimensiones suficientes para la contención de todo el aparellaje más un 30% de espacio libre para posibles ampliaciones debidamente montado y conexionado . El cuadro incluye:Interruptor general automático, con interruptores automáticos (I, III, IV), protecciones Protección diferencial, Relé, Transformador. Diferencial Clase AC, Contactor Tripolar y demás elementos necesarios para las protecciones de los diferentes elementos y cuadros. Transformadores de intensidad relación 2 Kva 230/24 . Transformador de maniobra de 500 VA, 230/230 V, SAI de doble conversión . Pulsantería, selectores, pilotos luminosos.
El CCM dispondrá de cubículos extraibles y estará debidamente montado, i/ material y medios auxiliares, cableado, conexionado y funcionando.suministro, montaje y pruebas,carriles, embarrados de circuitos y protección con cimentación de hormigón de apoyo si fuera necesario, y toma tierra.
Unidad totalmente instalada, operativo y normalizado, incluida toma tierra, analizador de redes y descargador de sobretensiones.

| Código | Ud | Descripción | Rendimiento | Precio | Importe |
|---|---|---|---|---|---|
| MATELECG1 | ud | Cuadro medida y analizador de redes | 1 | 410.55 | 410.55 |
| MAT10060042N | Ud | Aparamenta módulos 1.0x2.2x0.6 extraibles (material; 14/04/2020) | 6 | 1881.8 | 11290.80 |
| MT8148083N | ud | Inter. automát. 2000 A (material; 28/04/2020) | 0 | 3778.81 | 0.00 |
| MT8148081N | ud | Inter. automát. 1000 A 65 KA (material; 28/04/2020) | 3 | 2645.16 | 7935.48 |
| MT8148080N | ud | Inter. automát. 600 A 65 KA (material; 28/04/2020) | 0 | 1556.61 | 0.00 |
| MT8148080 | ud | Inter. automát. 400 A 65 KA (material; 28/04/2020) | 0 | 1556.61 | 0.00 |
| MT8148070 | ud | Inter. automát. 250 A 65 KA (material; 28/04/2020) | 3 | 224.02 | 672.06 |
| MT8148060 | ud | Inter. automát. 160 A 65 KA (material; 28/04/2020) | 2 | 422.46 | 844.92 |
| MT8148050 | ud | Inter. automát. 100 A 65 KA (material; 28/04/2020) | 1 | 358.44 | 358.44 |
| MT8148040N | ud | Inter. automát. 63 A 50 KA (material; 28/04/2020) | 6 | 293.92 | 1763.52 |
| MT8148032N | ud | Inter. automát. 40 A 25 KA (material; 28/04/2020) | 9 | 130.83 | 1177.47 |
| MT8148022N | ud | Inter. automát. 25 A 25 KA (material; 28/04/2020) | 5 | 91.4 | 457.00 |
| MT8148010N | ud | Inter. automát. 16 A 50 KA (material; 28/04/2020) | 78 | 31.36 | 2446.08 |
| MT9609060N | ud | Int.aut.diferencial 30 mA (material; 28/04/2020) | 41 | 142.59 | 5846.19 |
| MT9609050N | ud | Int.aut.diferencial 300 mA (material; 28/04/2020) | 5 | 125.36 | 626.80 |
| MT81480111N | ud | Relé termico y transf (material; 28/04/2020) | 64 | 30.92 | 1978.88 |
| MT81480112N | ud | Contactor (material; 28/04/2020) | 16 | 116.49 | 1863.84 |
| %P.P.PIEZELEC | % | P.P. piezas material vario electricidad | 3 % | 37672.03 | 1130.16 |
| % MATAUX | % | Material auxiliar | 5 % | 38802.19 | 1940.11 |
| %10-MONTAJE | % | Montaje y pruebas-10% | 10 % | 40742.30 | 4074.23 |
|  |  | Total |  |  | 44816.53 |

**P5ELECGBT2B** Ud CCM EBAR Pte Romano (22/11/2011)
0 Ud × 43411.99 (46016.71 con costes indirectos) = 0.00
Suministro y montaje de módulo de alimentación, control y protección de estación de bombeo Pte Romano de ejecución extraible y compartimentación tipo 4b. Comunicación de aparellaje con sistema de control mediante bus Profibus DP. Analizador de redes con pantalla LCD. Centro de control de motores formado por columnas de dimensiones suficientes para la contención de todo el aparellaje más un 30% de espacio libre para posibles ampliaciones debidamente montado y conexionado . El cuadro incluye:Interruptor general automático, con interruptores automáticos (I, III, IV), protecciones Protección diferencial, Relé, Transformador. Diferencial Clase AC, Contactor Tripolar y demás elementos necesarios para las protecciones de los diferentes elementos y cuadros. Transformadores de intensidad relación 2 Kva 230/24 . Transformador de maniobra de 500 VA, 230/230 V, SAI de doble conversión . Pulsantería, selectores, pilotos luminosos.
El CCM dispondrá de cubículos extraibles y estará debidamente montado, i/ material y medios auxiliares, cableado, conexionado y funcionando.suministro, montaje y pruebas,carriles, embarrados de circuitos y protección con cimentación de hormigón de apoyo si fuera necesario, y toma tierra.
Unidad totalmente instalada, operativo y normalizado, incluida toma tierra, analizador de redes y descargador de sobretensiones.

| Código | Ud | Descripción | Rendimiento | Precio | Importe |
|---|---|---|---|---|---|
| MATELECG1 | ud | Cuadro medida y analizador de redes | 1 | 410.55 | 410.55 |
| MAT10060042N | Ud | Aparamenta módulos 1.0x2.2x0.6 extraibles | 5 | 1881.8 | 9409.00 |
| MT81480111N | ud | Relé termico y transf | 50 | 30.92 | 1546.00 |
| MT8148083N | ud | Inter. automát. 2000 A | 0 | 3778.81 | 0.00 |
| MT8148081N | ud | Inter. automát. 1000 A 65 KA | 3 | 2645.16 | 7935.48 |
| MT8148080N | ud | Inter. automát. 600 A 65 KA | 1 | 1556.61 | 1556.61 |
| MT8148080 | ud | Inter. automát. 400 A 65 KA | 1 | 1556.61 | 1556.61 |
| MT8148070 | ud | Inter. automát. 250 A 65 KA | 3 | 224.02 | 672.06 |
| MT8148060 | ud | Inter. automát. 160 A 65 KA | 1 | 422.46 | 422.46 |
| MT8148050 | ud | Inter. automát. 100 A 65 KA | 1 | 358.44 | 358.44 |
| MT8148040N | ud | Inter. automát. 63 A 50 KA | 3 | 293.92 | 881.76 |
| MT8148032N | ud | Inter. automát. 40 A 25 KA | 9 | 130.83 | 1177.47 |
| MT8148022N | ud | Inter. automát. 25 A 25 KA | 5 | 91.4 | 457.00 |
| MT8148010N | ud | Inter. automát. 16 A 50 KA | 73 | 31.36 | 2289.28 |
| MT9609060N | ud | Int.aut.diferencial 30 mA | 39 | 142.59 | 5561.01 |
| MT9609050N | ud | Int.aut.diferencial 300 mA | 5 | 125.36 | 626.80 |
| MT81480112N | ud | Contactor | 14 | 116.49 | 1630.86 |
| % MATAUX | % | Material auxiliar | 5 % | 36491.39 | 1824.57 |
| %10-MONTAJE | % | Montaje y pruebas-10% | 10 % | 38315.96 | 3831.60 |
| %P.P.PIEZELEC | % | P.P. piezas material vario electricidad | 3 % | 42147.56 | 1264.43 |
|  |  | Total |  |  | 43411.99 |

**P5ELECGBT2C** Ud CCM EBAR Guadacorte (22/11/2011)
0 Ud × 56381.37 (59764.25 con costes indirectos) = 0.00
Suministro y montaje de módulo de alimentación, control y protección de estación de bombeo Guadcorte de ejecución extraible y compartimentación tipo 4b. Comunicación de aparellaje con sistema de control mediante bus Profibus DP. Analizador de redes con pantalla LCD. Centro de control de motores formado por columnas de dimensiones suficientes para la contención de todo el aparellaje más un 30% de espacio libre para posibles ampliaciones debidamente montado y conexionado . El cuadro incluye:Interruptor general automático, con interruptores automáticos (I, III, IV), protecciones Protección diferencial, Relé, Transformador. Diferencial Clase AC, Contactor Tripolar y demás elementos necesarios para las protecciones de los diferentes elementos y cuadros. Transformadores de intensidad relación 2 Kva 230/24 . Transformador de maniobra de 500 VA, 230/230 V, SAI de doble conversión . Pulsantería, selectores, pilotos luminosos.
El CCM dispondrá de cubículos extraibles y estará debidamente montado, i/ material y medios auxiliares, cableado, conexionado y funcionando.suministro, montaje y pruebas,carriles, embarrados de circuitos y protección con cimentación de hormigón de apoyo si fuera necesario, y toma tierra.
Unidad totalmente instalada, operativo y normalizado, incluida toma tierra, analizador de redes y descargador de sobretensiones.

| Código | Ud | Descripción | Rendimiento | Precio | Importe |
|---|---|---|---|---|---|
| MATELECG1 | ud | Cuadro medida y analizador de redes | 1 | 410.55 | 410.55 |
| MAT10060042N | Ud | Aparamenta módulos 1.0x2.2x0.6 extraibles | 6 | 1881.8 | 11290.80 |
| MT8148083N | ud | Inter. automát. 2000 A | 3 | 3778.81 | 11336.43 |
| MT8148081N | ud | Inter. automát. 1000 A 65 KA | 1 | 2645.16 | 2645.16 |
| MT8148080N | ud | Inter. automát. 600 A 65 KA | 0 | 1556.61 | 0.00 |
| MT8148080 | ud | Inter. automát. 400 A 65 KA | 3 | 1556.61 | 4669.83 |
| MT8148070 | ud | Inter. automát. 250 A 65 KA | 0 | 224.02 | 0.00 |
| MT8148060 | ud | Inter. automát. 160 A 65 KA | 3 | 422.46 | 1267.38 |
| MT8148050 | ud | Inter. automát. 100 A 65 KA | 4 | 358.44 | 1433.76 |
| MT8148040N | ud | Inter. automát. 63 A 50 KA | 0 | 293.92 | 0.00 |
| MT8148032N | ud | Inter. automát. 40 A 25 KA | 12 | 130.83 | 1569.96 |
| MT8148022N | ud | Inter. automát. 25 A 25 KA | 5 | 91.4 | 457.00 |
| MT8148010N | ud | Inter. automát. 16 A 50 KA | 78 | 31.36 | 2446.08 |
| MT9609060N | ud | Int.aut.diferencial 30 mA | 41 | 142.59 | 5846.19 |
| MT9609050N | ud | Int.aut.diferencial 300 mA | 5 | 125.36 | 626.80 |
| MT81480111N | ud | Relé termico y transf | 57 | 30.92 | 1762.44 |
| MT81480112N | ud | Contactor | 14 | 116.49 | 1630.86 |
| %P.P.PIEZELEC | % | P.P. piezas material vario electricidad | 3 % | 47393.24 | 1421.80 |
| % MATAUX | % | Material auxiliar | 5 % | 48815.04 | 2440.75 |
| %10-MONTAJE | % | Montaje y pruebas-10% | 10 % | 51255.79 | 5125.58 |
|  |  | Total |  |  | 56381.37 |

**P5ELECGBT2D** Ud CCM EBARSan Roque (22/11/2011)
0 Ud × 44816.53 (47505.52 con costes indirectos) = 0.00
Suministro y montaje de módulo de alimentación, control y protección de estación de bombeo San Roque de ejecución extraible y compartimentación tipo 4b. Comunicación de aparellaje con sistema de control mediante bus Profibus DP. Analizador de redes con pantalla LCD. Centro de control de motores formado por columnas de dimensiones suficientes para la contención de todo el aparellaje más un 30% de espacio libre para posibles ampliaciones debidamente montado y conexionado . El cuadro incluye:Interruptor general automático, con interruptores automáticos (I, III, IV), protecciones Protección diferencial, Relé, Transformador. Diferencial Clase AC, Contactor Tripolar y demás elementos necesarios para las protecciones de los diferentes elementos y cuadros. Transformadores de intensidad relación 2 Kva 230/24 . Transformador de maniobra de 500 VA, 230/230 V, SAI de doble conversión . Pulsantería, selectores, pilotos luminosos.
El CCM dispondrá de cubículos extraibles y estará debidamente montado, i/ material y medios auxiliares, cableado, conexionado y funcionando.suministro, montaje y pruebas,carriles, embarrados de circuitos y protección con cimentación de hormigón de apoyo si fuera necesario, y toma tierra.
Unidad totalmente instalada, operativo y normalizado, incluida toma tierra, analizador de redes y descargador de sobretensiones.

| Código | Ud | Descripción | Rendimiento | Precio | Importe |
|---|---|---|---|---|---|
| MATELECG1 | ud | Cuadro medida y analizador de redes | 1 | 410.55 | 410.55 |
| MAT10060042N | Ud | Aparamenta módulos 1.0x2.2x0.6 extraibles | 6 | 1881.8 | 11290.80 |
| MT8148083N | ud | Inter. automát. 2000 A | 0 | 3778.81 | 0.00 |
| MT8148081N | ud | Inter. automát. 1000 A 65 KA | 3 | 2645.16 | 7935.48 |
| MT8148080N | ud | Inter. automát. 600 A 65 KA | 0 | 1556.61 | 0.00 |
| MT8148080 | ud | Inter. automát. 400 A 65 KA | 0 | 1556.61 | 0.00 |
| MT8148070 | ud | Inter. automát. 250 A 65 KA | 3 | 224.02 | 672.06 |
| MT8148060 | ud | Inter. automát. 160 A 65 KA | 2 | 422.46 | 844.92 |
| MT8148050 | ud | Inter. automát. 100 A 65 KA | 1 | 358.44 | 358.44 |
| MT8148040N | ud | Inter. automát. 63 A 50 KA | 6 | 293.92 | 1763.52 |
| MT8148032N | ud | Inter. automát. 40 A 25 KA | 9 | 130.83 | 1177.47 |
| MT8148022N | ud | Inter. automát. 25 A 25 KA | 5 | 91.4 | 457.00 |
| MT8148010N | ud | Inter. automát. 16 A 50 KA | 78 | 31.36 | 2446.08 |
| MT9609060N | ud | Int.aut.diferencial 30 mA | 41 | 142.59 | 5846.19 |
| MT9609050N | ud | Int.aut.diferencial 300 mA | 5 | 125.36 | 626.80 |
| MT81480111N | ud | Relé termico y transf | 64 | 30.92 | 1978.88 |
| MT81480112N | ud | Contactor | 16 | 116.49 | 1863.84 |
| %P.P.PIEZELEC | % | P.P. piezas material vario electricidad | 3 % | 37672.03 | 1130.16 |
| % MATAUX | % | Material auxiliar | 5 % | 38802.19 | 1940.11 |
| %10-MONTAJE | % | Montaje y pruebas-10% | 10 % | 40742.30 | 4074.23 |
|  |  | Total |  |  | 44816.53 |

**P5ELECGBT2E** Ud CCM EBAR Carteya (22/11/2011)
0 Ud × 6117.71 (6484.77 con costes indirectos) = 0.00
Suministro y montaje de módulo de alimentación, control y protección de estación de bombeo Carteya de ejecución extraible y compartimentación tipo 4b. Comunicación de aparellaje con sistema de control mediante bus Profibus DP. Analizador de redes con pantalla LCD. Centro de control de motores formado por columnas de dimensiones suficientes para la contención de todo el aparellaje más un 30% de espacio libre para posibles ampliaciones debidamente montado y conexionado . El cuadro incluye:Interruptor general automático, con interruptores automáticos (I, III, IV), protecciones Protección diferencial, Relé, Transformador. Diferencial Clase AC, Contactor Tripolar y demás elementos necesarios para las protecciones de los diferentes elementos y cuadros. Transformadores de intensidad relación 2 Kva 230/24 . Transformador de maniobra de 500 VA, 230/230 V, SAI de doble conversión . Pulsantería, selectores, pilotos luminosos.
El CCM dispondrá de cubículos extraibles y estará debidamente montado, i/ material y medios auxiliares, cableado, conexionado y funcionando.suministro, montaje y pruebas,carriles, embarrados de circuitos y protección con cimentación de hormigón de apoyo si fuera necesario, y toma tierra.
Unidad totalmente instalada, operativo y normalizado, incluida toma tierra, analizador de redes y descargador de sobretensiones.

| Código | Ud | Descripción | Rendimiento | Precio | Importe |
|---|---|---|---|---|---|
| MATELECG1 | ud | Cuadro medida y analizador de redes | 1 | 410.55 | 410.55 |
| MAT10060042N | Ud | Aparamenta módulos 1.0x2.2x0.6 extraibles | 1 | 1881.8 | 1881.80 |
| MT8148083N | ud | Inter. automát. 2000 A | 0 | 3778.81 | 0.00 |
| MT8148081N | ud | Inter. automát. 1000 A 65 KA | 0 | 2645.16 | 0.00 |
| MT8148080N | ud | Inter. automát. 600 A 65 KA | 0 | 1556.61 | 0.00 |
| MT8148080 | ud | Inter. automát. 400 A 65 KA | 0 | 1556.61 | 0.00 |
| MT8148070 | ud | Inter. automát. 250 A 65 KA | 0 | 224.02 | 0.00 |
| MT8148060 | ud | Inter. automát. 160 A 65 KA | 0 | 422.46 | 0.00 |
| MT8148050 | ud | Inter. automát. 100 A 65 KA | 0 | 358.44 | 0.00 |
| MT8148040N | ud | Inter. automát. 63 A 50 KA | 1 | 293.92 | 293.92 |
| MT8148032N | ud | Inter. automát. 40 A 25 KA | 3 | 130.83 | 392.49 |
| MT8148022N | ud | Inter. automát. 25 A 25 KA | 2 | 91.4 | 182.80 |
| MT8148010N | ud | Inter. automát. 16 A 50 KA | 9 | 31.36 | 282.24 |
| MT9609060N | ud | Int.aut.diferencial 30 mA | 2 | 142.59 | 285.18 |
| MT9609050N | ud | Int.aut.diferencial 300 mA | 2 | 125.36 | 250.72 |
| MT81480111N | ud | Relé termico y transf | 15 | 30.92 | 463.80 |
| MT81480112N | ud | Contactor | 6 | 116.49 | 698.94 |
| %P.P.PIEZELEC | % | P.P. piezas material vario electricidad | 3 % | 5142.44 | 154.27 |
| % MATAUX | % | Material auxiliar | 5 % | 5296.71 | 264.84 |
| %10-MONTAJE | % | Montaje y pruebas-10% | 10 % | 5561.55 | 556.16 |
|  |  | Total |  |  | 6117.71 |

**P5ELECGBT3A** ud CGBT EBAR CCM trituración con PLC integrado (17/09/2015)
0 ud × 6791.51 (7199 con costes indirectos) = 0.00
Suministro y montaje de módulo de alimentación, control y protección de equipos de trituración (2x4Kw) de la Estación de Guadacorte, formado por armario metálico de dimensiones 2000x800x600 conteniendo en su interior, debidamente instalados aparallaje y equipamiento de mando y protección de motores, ventilador, resistencias de caldeo, y demás elementos necesarios, incluso PCU con pantalla de 7" para : control de bloqueos e inversión del sentido de giro; Operación en modo manual y automático; parametros de operación guardados en datalogger; indicación del estado de operación; registro de las alarmas producidas durante operación; Manejo por parte del usuario; envío de señales y paros de emergencia remotos al PLC; Interfaz preparada para comunicación industrial M2M; Control de los motores 3 x conectores Marechal para conectar el motor; Paro de emergencia; Interruptor principal con botón para paro de emergencia
Debidamente montado, i/ material y medios auxiliares, conexionado y funcionando.
Unidad totalmente instalada, operativo y normalizado, incluida toma tierra.

| Código | Ud | Descripción | Rendimiento | Precio | Importe |
|---|---|---|---|---|---|
| MAT10060042B | ud | Aparamenta módulos 0,8x0,6x2,0 | 1 | 1030.51 | 1030.51 |
| MATELECGBT3A | ud | Cuadro trituración EBAR+PLC y CPU (material; 22/10/2018) | 1 | 5143.59 | 5143.59 |
| %10-MONTAJE | % | Montaje y pruebas-10% | 10 % | 6174.10 | 617.41 |
|  |  | Total |  |  | 6791.51 |

**P5ELECGBT6A** ud CGBT EBAR CCM Rejas-S/F con PLC integrado (17/09/2015)
1 ud × 7836.36 (8306.54 con costes indirectos) = 8306.54
Suministro y montaje de módulo de alimentación, control y protección de 2 Ud de rejas automáticas y sinfín en EBAR, formado por armarios metálicos de dimensiones 2000x800x600 conteniendo en su interior, debidamente instalados aparallaje y equipamiento de mando y protección de motores, ventilador, resistencias de caldeo, y demás elementos necesarios, incluso PCU con pantalla de 7" para: control de bloqueos e inversión del sentido de giro; Operación en modo manual y automático; parametros de operación guardados en datalogger; indicación del estado de operación; registro de las alarmas producidas durante operación; Manejo por parte del usuario; envío de señales y paros de emergencia remotos al PLC; Interfaz preparada para comunicación industrial M2M; Paro de emergencia; Interruptor principal con botón para paro de emergencia
El cuadro eléctrico está diseñado de acuerdo con las condiciones ambientales descritas en la IEC 60204-1: Temperatura del aire: +5°C a +30°C, Humedad: 50% @ 40°C sin condensación, Sin contacto con gases corrosivos o agresivos, atmósfera explosiva, radiación, polvo, sales etc.
NOTA. La alimentación del cuadro eléctrico debe ser a 400 V CA 50 Hz 3F + N + PE. Para aplicaciones con varios equipos el cuadro se suministrará con 1xPLC con las ampliaciones necesarias
Debidamente montado, i/ material y medios auxiliares, conexionado y funcionando.
Unidad totalmente instalada, operativo y normalizado, incluida toma tierra.

| Código | Ud | Descripción | Rendimiento | Precio | Importe |
|---|---|---|---|---|---|
| MAT10060042B | ud | Aparamenta módulos 0,8x0,6x2,0 | 1 | 1030.51 | 1030.51 |
| MATELECGBT6A | ud | Cuadro Rejas EBAR+PLC y CPU (material; 14/04/2020) | 1 | 6093.45 | 6093.45 |
| %10-MONTAJE | % | Montaje y pruebas-10% | 10 % | 7123.96 | 712.40 |
|  |  | Total |  |  | 7836.36 |

**P5ELECGBT4A** ud CGBT desodoriz&ventilac. con PLC integrado (Los Barrios) (17/09/2015)
1 ud × 5027.09 (5328.72 con costes indirectos) = 5328.72
Suministro y montaje de módulo de alimentación, control y protección de equipos de desodorización y ventilación de la Estación de bombeo los Barrios, formado por armario metálico de dimensiones 2000x800x600 conteniendo en su interior, debidamente instalados aparallaje y equipamiento de mando y protección de motores, ventilador, resistencias de caldeo, y demás elementos necesarios, incluso PLC para control de ventilación, Operación en modo manual, paro y automático; parametros de operación guardados; indicación del estado de operación; registro de las alarmas producidas durante operación; Manejo por parte del usuario; envío de señales y paros de emergencia remotos ; Interfaz preparada para comunicación industrial modbus; Paro de emergencia, ...
Debidamente montado, i/ material y medios auxiliares, conexionado y funcionando.
Unidad totalmente instalada, operativo y normalizado, incluida toma tierra.

| Código | Ud | Descripción | Rendimiento | Precio | Importe |
|---|---|---|---|---|---|
| MAT10060042B | ud | Aparamenta módulos 0,8x0,6x2,0 | 1 | 1030.51 | 1030.51 |
| MATELECGBT4A | ud | Cuadro desodorización+PLC y CPU EB Los Barrios (material; 23/10/2018) | 1 | 3539.57 | 3539.57 |
| %10-MONTAJE | % | Montaje y pruebas-10% | 10 % | 4570.08 | 457.01 |
|  |  | Total |  |  | 5027.09 |

**P5ELECGBT4B** ud CGBT desodoriz&ventilac. con PLC integrado (Pte Romano) (17/09/2015)
0 ud × 4977.81 (5276.48 con costes indirectos) = 0.00
Suministro y montaje de módulo de alimentación, control y protección de equipos de desodorización y ventilación de la Estación de bombeo Pte Romano, formado por armario metálico de dimensiones 2000x800x600 conteniendo en su interior, debidamente instalados aparallaje y equipamiento de mando y protección de motores, ventilador, resistencias de caldeo, y demás elementos necesarios, incluso PLC para control de ventilación, bloqueos e ; Operación en modo manual, paro y automático; parametros de operación guardados; indicación del estado de operación; registro de las alarmas producidas durante operación; Manejo por parte del usuario; envío de señales y paros de emergencia remotos ; Interfaz preparada para comunicación industrial modbus; Paro de emergencia, ...
Debidamente montado, i/ material y medios auxiliares, conexionado y funcionando.
Unidad totalmente instalada, operativo y normalizado, incluida toma tierra.

| Código | Ud | Descripción | Rendimiento | Precio | Importe |
|---|---|---|---|---|---|
| MAT10060042B | ud | Aparamenta módulos 0,8x0,6x2,0 | 1 | 1030.51 | 1030.51 |
| MATELECGBT4B | ud | Cuadro desodorización+PLC y CPU Pte Romano (material; 14/04/2020) | 1 | 3494.77 | 3494.77 |
| %10-MONTAJE | % | Montaje y pruebas-10% | 10 % | 4525.28 | 452.53 |
|  |  | Total |  |  | 4977.81 |

**P5ELECGBT4C** ud CGBT desodoriz&ventilac. con PLC integrado (Guadacorte) (17/09/2015)
0 ud × 4287.81 (4545.08 con costes indirectos) = 0.00
Suministro y montaje de módulo de alimentación, control y protección de equipos de desodorización y ventilación de la Estación de bombeo Guadacorte, formado por armario metálico de dimensiones 2000x800x600 conteniendo en su interior, debidamente instalados aparallaje y equipamiento de mando y protección de motores, ventilador, resistencias de caldeo, y demás elementos necesarios, incluso PLC para control de ventilación, bloqueos e ; Operación en modo manual, paro y automático; parametros de operación guardados; indicación del estado de operación; registro de las alarmas producidas durante operación; Manejo por parte del usuario; envío de señales y paros de emergencia remotos ; Interfaz preparada para comunicación industrial modbus; Paro de emergencia, ...
Debidamente montado, i/ material y medios auxiliares, conexionado y funcionando.
Unidad totalmente instalada, operativo y normalizado, incluida toma tierra.

| Código | Ud | Descripción | Rendimiento | Precio | Importe |
|---|---|---|---|---|---|
| MAT10060042B | ud | Aparamenta módulos 0,8x0,6x2,0 | 1 | 1030.51 | 1030.51 |
| MATELECGBT4C | ud | Cuadro desodorización+PLC y CPU Pte Romano (material; 14/04/2020) | 1 | 2867.5 | 2867.50 |
| %10-MONTAJE | % | Montaje y pruebas-10% | 10 % | 3898.01 | 389.80 |
|  |  | Total |  |  | 4287.81 |

**P5ELECGBT4D** ud CGBT desodoriz&ventilac. con PLC integrado (San Roque) (17/09/2015)
0 ud × 5027.09 (5328.72 con costes indirectos) = 0.00
Suministro y montaje de módulo de alimentación, control y protección de equipos de desodorización y ventilación de la Estación de bombeo San Roque formado por armario metálico de dimensiones 2000x800x600 conteniendo en su interior, debidamente instalados aparallaje y equipamiento de mando y protección de motores, ventilador, resistencias de caldeo, y demás elementos necesarios, incluso PLC para control de ventilación, Operación en modo manual, paro y automático; parametros de operación guardados; indicación del estado de operación; registro de las alarmas producidas durante operación; Manejo por parte del usuario; envío de señales y paros de emergencia remotos ; Interfaz preparada para comunicación industrial modbus; Paro de emergencia, ...
Debidamente montado, i/ material y medios auxiliares, conexionado y funcionando.
Unidad totalmente instalada, operativo y normalizado, incluida toma tierra.

| Código | Ud | Descripción | Rendimiento | Precio | Importe |
|---|---|---|---|---|---|
| MAT10060042B | ud | Aparamenta módulos 0,8x0,6x2,0 | 1 | 1030.51 | 1030.51 |
| MATELECGBT4D | ud | Cuadro desodorización+PLC y CPU EB S. Roque (material; 23/10/2018) | 1 | 3539.57 | 3539.57 |
| %10-MONTAJE | % | Montaje y pruebas-10% | 10 % | 4570.08 | 457.01 |
|  |  | Total |  |  | 5027.09 |

**P5ELECGBT4E** ud CGBT desodoriz&ventilac. con PLC integrado (Carteya) (17/09/2015)
0 ud × 2612.13 (2768.86 con costes indirectos) = 0.00
Suministro y montaje de módulo de alimentación, control y protección de equipos de desodorización y ventilación de la Estación de bombeo Carteya formado por armario metálico conteniendo en su interior, debidamente instalados aparallaje y equipamiento de mando y protección de motores, ventilador, resistencias de caldeo, y demás elementos necesarios, incluso PLC para control de ventilación, Operación en modo manual, paro y automático; parametros de operación guardados; indicación del estado de operación; registro de las alarmas producidas durante operación; Manejo por parte del usuario; envío de señales y paros de emergencia remotos ; Interfaz preparada para comunicación industrial modbus; Paro de emergencia, ...
Debidamente montado, i/ material y medios auxiliares, conexionado y funcionando.
Unidad totalmente instalada, operativo y normalizado, incluida toma tierra.

| Código | Ud | Descripción | Rendimiento | Precio | Importe |
|---|---|---|---|---|---|
| MAT10060042B | ud | Aparamenta módulos 0,8x0,6x2,0 | 1 | 1030.51 | 1030.51 |
| MATELECGBT4E | ud | Cuadro desodorización+PLC y CPU EB Carteya (material; 14/04/2020) | 1 | 1344.15 | 1344.15 |
| %10-MONTAJE | % | Montaje y pruebas-10% | 10 % | 2374.66 | 237.47 |
|  |  | Total |  |  | 2612.13 |

**P5ELECGBT5A** ud CGBT Cuadro serv. aux. alumbrado y fuerza (EBAR Los Barrios) (17/09/2015)
1 ud × 6259.22 (6634.77 con costes indirectos) = 6634.77
Suministro y montaje de módulo de servicios auxiliares, alumbrado y fuerza de la EBAR los Barrios, en armario metálico de dimensiones 2000x800x600 conteniendo en su interior, debidamente instalados aparallaje y equipamiento de mando y protección y demás elementos necesarios (protecciones para cirurcuito general de alumbrado interior y exterior, aire acondicionado, toma de corriente monofásica y tetrapolares, reserva y resto de elementos)
Debidamente montado, i/ material y medios auxiliares, conexionado y funcionando.
Unidad totalmente instalada, operativo y normalizado, incluida toma tierra.

| Código | Ud | Descripción | Rendimiento | Precio | Importe |
|---|---|---|---|---|---|
| MAT10060042B | ud | Aparamenta módulos 0,8x0,6x2,0 | 1 | 1030.51 | 1030.51 |
| MATELECGBT5A | ud | Cuadro alumbrado y fuerza EBAR Los Barrios (material; 14/04/2020) | 1 | 4659.69 | 4659.69 |
| %10-MONTAJE | % | Montaje y pruebas-10% | 10 % | 5690.20 | 569.02 |
|  |  | Total |  |  | 6259.22 |

**P5ELECGBT5B** ud CGBT Cuadro serv. aux. alumbrado y fuerza (EBAR Pte Romano) (17/09/2015)
0 ud × 5864.95 (6216.85 con costes indirectos) = 0.00
Suministro y montaje de módulo de servicios auxiliares, alumbrado y fuerza de la EBAR de Pte Romano, en armario metálico de dimensiones 2000x800x600 conteniendo en su interior, debidamente instalados aparallaje y equipamiento de mando y protección y demás elementos necesarios (protecciones para cirurcuito general de alumbrado interior y exterior, aire acondicionado, toma de corriente monofásica y tetrapolares, reserva y resto de elementos)
Debidamente montado, i/ material y medios auxiliares, conexionado y funcionando.
Unidad totalmente instalada, operativo y normalizado, incluida toma tierra.

| Código | Ud | Descripción | Rendimiento | Precio | Importe |
|---|---|---|---|---|---|
| MAT10060042B | ud | Aparamenta módulos 0,8x0,6x2,0 | 1 | 1030.51 | 1030.51 |
| MATELECGBT5B | ud | Cuadro alumbrado y fuerza Guadacorte (material; 14/04/2020) | 1 | 4301.26 | 4301.26 |
| %10-MONTAJE | % | Montaje y pruebas-10% | 10 % | 5331.77 | 533.18 |
|  |  | Total |  |  | 5864.95 |

**P5ELECGBT5C** ud CGBT Cuadro serv. aux. alumbrado y fuerza (EBAR Guadacorte) (17/09/2015)
0 ud × 4879.24 (5171.99 con costes indirectos) = 0.00
Suministro y montaje de módulo de servicios auxiliares, alumbrado y fuerza de la EBAR de Guadacorte en armario metálico de dimensiones 2000x800x600 conteniendo en su interior, debidamente instalados aparallaje y equipamiento de mando y protección y demás elementos necesarios (protecciones para cirurcuito general de alumbrado interior y exterior, aire acondicionado, toma de corriente monofásica y tetrapolares, reserva y resto de elementos)
Debidamente montado, i/ material y medios auxiliares, conexionado y funcionando.
Unidad totalmente instalada, operativo y normalizado, incluida toma tierra.

| Código | Ud | Descripción | Rendimiento | Precio | Importe |
|---|---|---|---|---|---|
| MAT10060042B | ud | Aparamenta módulos 0,8x0,6x2,0 | 1 | 1030.51 | 1030.51 |
| MATELECGBT5C | ud | Cuadro alumbrado y fuerza Guadacorte (material; 14/04/2020) | 1 | 3405.16 | 3405.16 |
| %10-MONTAJE | % | Montaje y pruebas-10% | 10 % | 4435.67 | 443.57 |
|  |  | Total |  |  | 4879.24 |

**P5ELECGBT5D** ud CGBT Cuadro serv. aux. alumbrado y fuerza (EBAR S. Roque) (17/09/2015)
0 ud × 6259.22 (6634.77 con costes indirectos) = 0.00
Suministro y montaje de módulo de servicios auxiliares, alumbrado y fuerza de la EBAR S. Roque, en armario metálico de dimensiones 2000x800x600 conteniendo en su interior, debidamente instalados aparallaje y equipamiento de mando y protección y demás elementos necesarios (protecciones para cirurcuito general de alumbrado interior y exterior, aire acondicionado, toma de corriente monofásica y tetrapolares, reserva y resto de elementos)
Debidamente montado, i/ material y medios auxiliares, conexionado y funcionando.
Unidad totalmente instalada, operativo y normalizado, incluida toma tierra.

| Código | Ud | Descripción | Rendimiento | Precio | Importe |
|---|---|---|---|---|---|
| MAT10060042B | ud | Aparamenta módulos 0,8x0,6x2,0 | 1 | 1030.51 | 1030.51 |
| MATELECGBT5D | ud | Cuadro alumbrado y fuerza EBAR s S. Roque (material; 14/04/2020) | 1 | 4659.69 | 4659.69 |
| %10-MONTAJE | % | Montaje y pruebas-10% | 10 % | 5690.20 | 569.02 |
|  |  | Total |  |  | 6259.22 |

**P5ELECGBT5E** ud CGBT Cuadro serv. aux. alumbrado y fuerza (EBAR S. Carteya) (17/09/2015)
0 ud × 1675.7 (1776.24 con costes indirectos) = 0.00
Suministro y montaje de módulo de servicios auxiliares, alumbrado y fuerza de la EBAR los Carteya, en armario metálico de dimensiones 2000x800x600 conteniendo en su interior, debidamente instalados aparallaje y equipamiento de mando y protección y demás elementos necesarios (protecciones para cirurcuito general de alumbrado interior y exterior, aire acondicionado, toma de corriente monofásica y tetrapolares, reserva y resto de elementos)
Debidamente montado, i/ material y medios auxiliares, conexionado y funcionando.
Unidad totalmente instalada, operativo y normalizado, incluida toma tierra.

| Código | Ud | Descripción | Rendimiento | Precio | Importe |
|---|---|---|---|---|---|
| MAT10060042B | ud | Aparamenta módulos 0,8x0,6x2,0 | 1 | 1030.51 | 1030.51 |
| MATELECGBT5E | ud | Cuadro alumbrado y fuerza EBAR s S. Roque (material; 14/04/2020) | 1 | 492.85 | 492.85 |
| %10-MONTAJE | % | Montaje y pruebas-10% | 10 % | 1523.36 | 152.34 |
|  |  | Total |  |  | 1675.7 |

**P5ELECGBT7A** ud CGBT Cuadro Limpieza (EBAR los Barrios) (17/09/2015)
1 ud × 6259.22 (6634.77 con costes indirectos) = 6634.77
Suministro y montaje de módulo de tamices, basculantes y limpieza de la EBAR los Barrios, conformado por armario metálico de dimensiones 2000x800x600 conteniendo en su interior, debidamente instalados aparallaje y equipamiento de mando y protección y demás elementos necesarios. Debidamente montado, i/ material y medios auxiliares, conexionado y funcionando.
Unidad totalmente instalada, operativo y normalizado, incluida toma tierra.

| Código | Ud | Descripción | Rendimiento | Precio | Importe |
|---|---|---|---|---|---|
| MAT10060042B | ud | Aparamenta módulos 0,8x0,6x2,0 | 1 | 1030.51 | 1030.51 |
| MATELECGBT7A | ud | Cuadro limpieza EBAr los Barrios (material; 14/04/2020) | 1 | 4659.69 | 4659.69 |
| %10-MONTAJE | % | Montaje y pruebas-10% | 10 % | 5690.20 | 569.02 |
|  |  | Total |  |  | 6259.22 |

**P5ELECGBT7B** ud CGBT Cuadro Limpieza (EBAR Pte Romano) (17/09/2015)
0 ud × 4287.81 (4545.08 con costes indirectos) = 0.00
Suministro y montaje de módulo de tamices de la EBAR Pte Romano, conformado por armario metálico de dimensiones 2000x800x600 conteniendo en su interior, debidamente instalados aparallaje y equipamiento de mando y protección y demás elementos necesarios. Debidamente montado, i/ material y medios auxiliares, conexionado y funcionando.
Unidad totalmente instalada, operativo y normalizado, incluida toma tierra.

| Código | Ud | Descripción | Rendimiento | Precio | Importe |
|---|---|---|---|---|---|
| MAT10060042B | ud | Aparamenta módulos 0,8x0,6x2,0 | 1 | 1030.51 | 1030.51 |
| MATELECGBT7B | ud | Cuadro limpieza EBAr los Pte Romano (material; 14/04/2020) | 1 | 2867.5 | 2867.50 |
| %10-MONTAJE | % | Montaje y pruebas-10% | 10 % | 3898.01 | 389.80 |
|  |  | Total |  |  | 4287.81 |

**P5ELECGBT7C** ud CGBT Cuadro Limpieza (EBAR Guadacorte) (17/09/2015)
0 ud × 4977.81 (5276.48 con costes indirectos) = 0.00
Suministro y montaje de módulo de tamices y basculante de la EBAR Guadacorte, conformado por armario metálico de dimensiones 2000x800x600 conteniendo en su interior, debidamente instalados aparallaje y equipamiento de mando y protección y demás elementos necesarios. Debidamente montado, i/ material y medios auxiliares, conexionado y funcionando.
Unidad totalmente instalada, operativo y normalizado, incluida toma tierra.

| Código | Ud | Descripción | Rendimiento | Precio | Importe |
|---|---|---|---|---|---|
| MAT10060042B | ud | Aparamenta módulos 0,8x0,6x2,0 | 1 | 1030.51 | 1030.51 |
| MATELECGBT7C | ud | Cuadro limpieza EBAr Guadacorte (material; 14/04/2020) | 1 | 3494.77 | 3494.77 |
| %10-MONTAJE | % | Montaje y pruebas-10% | 10 % | 4525.28 | 452.53 |
|  |  | Total |  |  | 4977.81 |

**P5ELECGBT7D** ud CGBT Cuadro Limpieza (EBAR S. Roque) (17/09/2015)
0 ud × 6259.22 (6634.77 con costes indirectos) = 0.00
Suministro y montaje de módulo de tamices, basculantes y limpieza de la EBAR S. Roque, conformado por armario metálico de dimensiones 2000x800x600 conteniendo en su interior, debidamente instalados aparallaje y equipamiento de mando y protección y demás elementos necesarios. Debidamente montado, i/ material y medios auxiliares, conexionado y funcionando.
Unidad totalmente instalada, operativo y normalizado, incluida toma tierra.

| Código | Ud | Descripción | Rendimiento | Precio | Importe |
|---|---|---|---|---|---|
| MAT10060042B | ud | Aparamenta módulos 0,8x0,6x2,0 | 1 | 1030.51 | 1030.51 |
| MATELECGBT7D | ud | Cuadro limpieza EBAR . Roque (material; 14/04/2020) | 1 | 4659.69 | 4659.69 |
| %10-MONTAJE | % | Montaje y pruebas-10% | 10 % | 5690.20 | 569.02 |
|  |  | Total |  |  | 6259.22 |

**P5ELECVAR03** ud Variadores de frecuencia 3 kW (22/11/2011)
0 ud × 456.87 (484.28 con costes indirectos) = 0.00
variadores de frecuencia con filtro EMC C2 de armónicos para motor de potencia hasta 3 kW,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF003 | ud | Variador de frecuencia 3kW (material; 14/04/2020) | 1 | 403.24 | 403.24 |
| %P.P.PIEZELEC | % | P.P. piezas material vario electricidad | 3 % | 403.24 | 12.10 |
| %10-MONTAJE | % | Montaje y pruebas-10% | 10 % | 415.34 | 41.53 |
|  |  | Total |  |  | 456.87 |

Relación comercial: 000, 74540, 001, 0, 002, 003, 004, 005

**P5ELECVAR07** ud Variadores de frecuencia 7,5 kW (22/11/2011)
2 ud × 1116.81 (1183.82 con costes indirectos) = 2367.64
variadores de frecuencia con filtro EMC C2 de armónicos para motor de potencia hasta 7,5kW,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF007 | ud | Variador de frecuencia 7kW (material; 16/04/2020) | 1 | 985.71 | 985.71 |
| %P.P.PIEZELEC | % | P.P. piezas material vario electricidad | 3 % | 985.71 | 29.57 |
| %10-MONTAJE | % | Montaje y pruebas-10% | 10 % | 1015.28 | 101.53 |
|  |  | Total |  |  | 1116.81 |

Relación comercial: 000, 74540, 001, 0, 002, 003, 004, 005

| Medición | Uds. | Parcial |
|---|---|---|
| Bombas vaciado tanque | 2 | 2.00 |
| Total |  | 2 |

**P5ELECVAR11** ud Variadores de frecuencia 11 kW (22/11/2011)
0 ud × 1978.78 (2097.51 con costes indirectos) = 0.00
variadores de frecuencia con filtro EMC C2 de armónicos para motor de potencia hasta 11 kW,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF011 | ud | Variador de frecuencia 11 kW (material; 15/10/2018) | 1 | 1746.49 | 1746.49 |
| %P.P.PIEZELEC | % | P.P. piezas material vario electricidad | 3 % | 1746.49 | 52.39 |
| %10-MONTAJE | % | Montaje y pruebas-10% | 10 % | 1798.88 | 179.89 |
|  |  | Total |  |  | 1978.78 |

Relación comercial: 000, 74540, 001, 0, 002, 003, 004, 005

**P5ELECVAR18** ud Variadores de frecuencia 18 kW (22/11/2011)
1 ud × 2639.73 (2798.11 con costes indirectos) = 2798.11
variadores de frecuencia con filtro EMC C2 de armónicos para motor de potencia hasta 18 kW,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF018 | ud | Variador de frecuencia 18 kW (material; 14/04/2020) | 1 | 2329.85 | 2329.85 |
| %P.P.PIEZELEC | % | P.P. piezas material vario electricidad | 3 % | 2329.85 | 69.90 |
| %10-MONTAJE | % | Montaje y pruebas-10% | 10 % | 2399.75 | 239.98 |
|  |  | Total |  |  | 2639.73 |

Relación comercial: 000, 74540, 001, 0, 002, 003, 004, 005

| Medición | Uds. | Parcial |
|---|---|---|
| Desodorización | 1 | 1.00 |
| Total |  | 1 |

**P5ELECVAR22** ud Variadores de frecuencia 22-24kW (22/11/2011)
3 ud × 3451.93 (3659.05 con costes indirectos) = 10977.15
variadores de frecuencia con filtro EMC C2 de armónicos para motor de potencia hasta 22-24 kW,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF022 | ud | Variador de frecuencia 22 kW (material; 14/04/2020) | 1 | 3046.72 | 3046.72 |
| %P.P.PIEZELEC | % | P.P. piezas material vario electricidad | 3 % | 3046.72 | 91.40 |
| %10-MONTAJE | % | Montaje y pruebas-10% | 10 % | 3138.12 | 313.81 |
|  |  | Total |  |  | 3451.93 |

Relación comercial: 000, 74540, 001, 0, 002, 003, 004, 005

| Medición | Uds. | Parcial |
|---|---|---|
| Bombas escalón superior | 3 | 3.00 |
| Total |  | 3 |

**P5ELECVAR37** ud Variadores de frecuencia 37 kW (22/11/2011)
0 ud × 3858.05 (4089.53 con costes indirectos) = 0.00
variadores de frecuencia con filtro EMC C2 de armónicos para motor de potencia hasta 37 kW,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF037 | ud | Variador de frecuencia 37 kW (material; 14/04/2020) | 1 | 3405.16 | 3405.160 |
| %P.P.PIEZELEC | % | P.P. piezas material vario electricidad | 3 % | 3405.160 | 102.155 |
| %10-MONTAJE | % | Montaje y pruebas-10% | 10 % | 3507.315 | 350.732 |
|  |  | Total |  |  | 3858.05 |

Relación comercial: 000, 74540, 001, 0, 002, 003, 004, 005

**P5ELECVAR48** Ud. Variadores de frecuencia 48 Kw (17/09/2015)
0 Ud. × 3745.68 (3970.42 con costes indirectos) = 0.00
variadores de frecuencia con filtro EMC C2 de armónicos para motor de potencia 48 Kw, con panel operacional , tarjeta de comunicaciones, con inductancia de línea, balanceo de estrangulador, Sistema Fieldbus flexible con Modbus incorporado, control vectorial, contadores de eficiencia energética, ... Incluidas resistencias de caldeo. Conjunto de pequeño material, bornas, canaletas, cableado interior,etc.
Unidad toalmente instalada

| Código | Ud | Descripción | Rendimiento | Precio | Importe |
|---|---|---|---|---|---|
| MATELECVF037 | ud | Variador de frecuencia 37 kW | 1 | 3405.16 | 3405.16 |
| %10-MONTAJE | % | Montaje y pruebas-10% | 10 % | 3405.16 | 340.52 |
|  |  | Total |  |  | 3745.68 |

Relación comercial: 000, 74540, 001, 0, 002, 003, 004, 005

**P5ELECVAR55** ud Variadores de frecuencia 55 kW (22/11/2011)
0 ud × 5584.02 (5919.06 con costes indirectos) = 0.00
variadores de frecuencia con filtro EMC C2 de armónicos para motor de potencia 55 kW,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF055 | ud | Variador de frecuencia 55 kW (material; 14/04/2020) | 1 | 4928.52 | 4928.52 |
| %P.P.PIEZELEC | % | P.P. piezas material vario electricidad | 3 % | 4928.52 | 147.86 |
| %MONT-10 | % | Montaje-10% equipos | 10 % | 5076.38 | 507.64 |
|  |  | Total |  |  | 5584.02 |

Relación comercial: 000, 74540, 001, 0, 002, 003, 004, 005

**P5ELECVAR75** Ud. Variadores de frecuencia 75 Kw (17/09/2015)
0 Ud. × 7392.79 (7836.36 con costes indirectos) = 0.00
variadores de frecuencia con filtro EMC C2 de armónicos para motor de potencia 75 Kw,con panel operacional , tarjeta de comunicaciones, con inductancia de línea, balanceo de estrangulador, Sistema Fieldbus flexible con Modbus incorporado, control vectorial, contadores de eficiencia energética, ... Incluidas resistencias de caldeo. Conjunto de pequeño material, bornas, canaletas, cableado interior,etc.
Unidad toalmente instalada

| Código | Ud | Descripción | Rendimiento | Precio | Importe |
|---|---|---|---|---|---|
| MATELECVF075 | ud | Variador de frecuencia75 kW (material; 14/04/2020) | 1 | 6720.72 | 6720.72 |
| %10-MONTAJE | % | Montaje y pruebas-10% | 10 % | 6720.72 | 672.07 |
|  |  | Total |  |  | 7392.79 |

Relación comercial: 000, 74540, 001, 0, 002, 003, 004, 005

**P5ELECVAR90** Ud. Variadores de frecuencia 90Kw (17/09/2015)
0 Ud. × 7616.8 (8073.81 con costes indirectos) = 0.00
variadores de frecuencia con filtro EMC C2 de armónicos para motor de potencia 90 Kw,con panel operacional , tarjeta de comunicaciones, con inductancia de línea, balanceo de estrangulador, Sistema Fieldbus flexible con Modbus incorporado, control vectorial, contadores de eficiencia energética, ... Incluidas resistencias de caldeo. Conjunto de pequeño material, bornas, canaletas, cableado interior,etc.
Unidad toalmente instalada

| Código | Ud | Descripción | Rendimiento | Precio | Importe |
|---|---|---|---|---|---|
| %10-MONTAJE | % | Montaje y pruebas-10% | 10 % | 0.00 | 0.00 |
| MATELECVF090 | ud | Variador de frecuencia 90 kW (material; 14/04/2020) | 1 | 7616.8 | 7616.80 |
|  |  | Total |  |  | 7616.8 |

Relación comercial: 000, 74540, 001, 0, 002, 003, 004, 005

**P5ELECVAR110** ud Variadores de frecuencia 110kW (22/11/2011)
3 ud × 10152.76 (10761.93 con costes indirectos) = 32285.79
variadores de frecuencia con filtros regenerativos para motor de potencia hasta 110 kW, tensión de alimentación 400V, 50 Hz, Kw,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF110 | ud | Variador de frecuencia 110 kW (material; 14/04/2020) | 1 | 8960.95 | 8960.95 |
| %P.P.PIEZELEC | % | P.P. piezas material vario electricidad | 3 % | 8960.95 | 268.83 |
| %MONT-10 | % | Montaje-10% equipos | 10 % | 9229.78 | 922.98 |
|  |  | Total |  |  | 10152.76 |

Relación comercial: 000, 74540, 001, 0, 002, 003, 004, 005

| Medición | Uds. | Parcial |
|---|---|---|
| Bombas | 3 | 3.00 |
| Total |  | 3 |

**P5ELECVAR150** ud Variadores de frecuencia 150 kW (22/11/2011)
0 ud × 12183.3 (12914.3 con costes indirectos) = 0.00
variadores de frecuencia con filtros regenerativos para motor de potencia hasta 150 kW, tensión de alimentación 400V, 50 Hz, Kw,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF160 | ud | Variador de frecuencia 160 kW (material; 14/04/2020) | 1 | 10753.14 | 10753.14 |
| %P.P.PIEZELEC | % | P.P. piezas material vario electricidad | 3 % | 10753.14 | 322.59 |
| %MONT-10 | % | Montaje-10% equipos | 10 % | 11075.73 | 1107.57 |
|  |  | Total |  |  | 12183.3 |

Relación comercial: 000, 74540, 001, 0, 002, 003, 004, 005

**P5ELECVAR220** ud Variadores de frecuencia 220 kW (22/11/2011)
0 ud × 15026.09 (15927.66 con costes indirectos) = 0.00
variadores de frecuencia con filtros regenerativos para motor de potencia hasta 220 kW, tensión de alimentación 400V, 50 Hz, Kw,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF220 | ud | Variador de frecuencia 220 kW (material; 14/04/2020) | 1 | 13262.21 | 13262.21 |
| %P.P.PIEZELEC | % | P.P. piezas material vario electricidad | 3 % | 13262.21 | 397.87 |
| %MONT-10 | % | Montaje-10% equipos | 10 % | 13660.08 | 1366.01 |
|  |  | Total |  |  | 15026.09 |

Relación comercial: 000, 74540, 001, 0, 002, 003, 004, 005

**P5ELECVAR250** ud Variadores de frecuencia 250 kW (22/11/2011)
0 ud × 16752.05 (17757.17 con costes indirectos) = 0.00
variadores de frecuencia con filtros regenerativos para motor de potencia hasta 250kW, tensión de alimentación 400V, 50 Hz, Kw,con panel operacional , tarjeta de comunicaciones, con inductancia de línea, balanceo de estrangulador, Sistema Fieldbus flexible con Modbus incorporado, control vectorial, contadores de eficiencia energética,Módulo Ethernet, Bobinas de choque trifásicas, Filtros Dv/Dt en la salida reactancia de filtrado de armónicos y filtro RFI integrados, incluso programación del equipo, entrada y salida de linea de alimentación y control, conexionado y P.A.T. y resto de elementos y accesorios necesarios para una correcta instalación. ... Incluidas resistencias de caldeo. Conjunto de pequeño material, bornas, canaletas, cableado interior,etc.
Unidad toalmente instalada

| Código | Ud | Descripción | Rendimiento | Precio | Importe |
|---|---|---|---|---|---|
| MATELECVF250 | ud | Variador de frecuencia 250 kW (material; 14/04/2020) | 1 | 14785.57 | 14785.57 |
| %P.P.PIEZELEC | % | P.P. piezas material vario electricidad | 3 % | 14785.57 | 443.57 |
| %MONT-10 | % | Montaje-10% equipos | 10 % | 15229.14 | 1522.91 |
|  |  | Total |  |  | 16752.05 |

Relación comercial: 000, 74540, 001, 0, 002, 003, 004, 005

**P5ELECVAR400** Ud. Variadores de frecuencia 400 Kw (17/09/2015)
0 Ud. × 21685.5 (22986.63 con costes indirectos) = 0.00
variadores de frecuencia con filtros regenerativos para motor de potencia 400 Kw, tensión de alimentación 690V, 50 Hz, con panel operacional , tarjeta de comunicaciones, con inductancia de línea, balanceo de estrangulador, Sistema Fieldbus flexible con Modbus incorporado, control vectorial, contadores de eficiencia energética, ... Incluidas resistencias de caldeo. Conjunto de pequeño material, bornas, canaletas, cableado interior,etc.
Unidad toalmente instalada

| Código | Ud | Descripción | Rendimiento | Precio | Importe |
|---|---|---|---|---|---|
| MATELECVF400 | ud | Variador de frecuencia 400 kW (material; 14/04/2020) | 1 | 19714.09 | 19714.09 |
| %MONT-10 | % | Montaje-10% equipos | 10 % | 19714.09 | 1971.41 |
|  |  | Total |  |  | 21685.5 |

Relación comercial: 000, 74540, 001, 0, 002, 003, 004, 005

**P5ELECVAR1A** Ud. Armario variadores de frecuencia EBAR los Barrios (18/11/2011)
1 Ud. × 3910.79 (4145.44 con costes indirectos) = 4145.44
Conjunto de armarios metálicos para alojamiento de variadores de frecuencia de la EBAR los Barrios, formado por módulos de 2.200 x 1.200 x 800 mm, incluidas protecciones, magnetotermicos, diferenciales y resto de protecciones necesarias, conjunto de pequeño material, bornas, canaletas, cableado interior,etc.
Unidad totyalmente instalada y probada.

| Código | Ud | Descripción | Rendimiento | Precio | Importe |
|---|---|---|---|---|---|
| MAT10060042B | ud | Aparamenta módulos 0,8x0,6x2,0 | 3 | 1030.51 | 3091.530 |
| %MONT-10 | % | Montaje-10% equipos | 10 % | 3091.530 | 309.153 |
| %P.P. PMAT | % | Pequeño material | 15 % | 3400.683 | 510.102 |
|  |  | Total |  |  | 3910.79 |

Relación comercial: 000, 74540, 001, 0, 002, 003, 004, 005

**P5ELECVAR1B** Ud. Armarios variadores de frecuencia EBAR Pte Romano (18/11/2011)
0 Ud. × 3910.79 (4145.44 con costes indirectos) = 0.00
Conjunto de armarios metálicos para alojamiento de variadores de frecuencia de la EBAR Pte Romano, formado por módulos de 2.200 x 1.200 x 800 mm, incluidas protecciones, magnetotermicos, diferenciales y resto de protecciones necesarias, conjunto de pequeño material, bornas, canaletas, cableado interior,etc.
Unidad totyalmente instalada y probada.

| Código | Ud | Descripción | Rendimiento | Precio | Importe |
|---|---|---|---|---|---|
| MAT10060042B | ud | Aparamenta módulos 0,8x0,6x2,0 | 3 | 1030.51 | 3091.530 |
| %MONT-10 | % | Montaje-10% equipos | 10 % | 3091.530 | 309.153 |
| %P.P. PMAT | % | Pequeño material | 15 % | 3400.683 | 510.102 |
|  |  | Total |  |  | 3910.79 |

Relación comercial: 000, 74540, 001, 0, 002, 003, 004, 005

**P5ELECVAR1C** Ud. Armarios variadores de frecuencia EBAR Guadacorte (18/11/2011)
0 Ud. × 3910.79 (4145.44 con costes indirectos) = 0.00
Conjunto de armarios metálicos para alojamiento de variadores de frecuencia de la EBAR Guadacorte, formado por módulos de 2.200 x 1.200 x 800 mm, incluidas protecciones, magnetotermicos, diferenciales y resto de protecciones necesarias, conjunto de pequeño material, bornas, canaletas, cableado interior,etc.
Unidad totyalmente instalada y probada.

| Código | Ud | Descripción | Rendimiento | Precio | Importe |
|---|---|---|---|---|---|
| MAT10060042B | ud | Aparamenta módulos 0,8x0,6x2,0 | 3 | 1030.51 | 3091.530 |
| %MONT-10 | % | Montaje-10% equipos | 10 % | 3091.530 | 309.153 |
| %P.P. PMAT | % | Pequeño material | 15 % | 3400.683 | 510.102 |
|  |  | Total |  |  | 3910.79 |

Relación comercial: 000, 74540, 001, 0, 002, 003, 004, 005

**P5ELECVAR1D** Ud. Armarios variadores de frecuencia EBAR S. Roque (18/11/2011)
0 Ud. × 3910.79 (4145.44 con costes indirectos) = 0.00
Conjunto de armarios metálicos para alojamiento de variadores de frecuencia de la EBAR S. Roque, formado por módulos de 2.200 x 1.200 x 800 mm, incluidas protecciones, magnetotermicos, diferenciales y resto de protecciones necesarias, conjunto de pequeño material, bornas, canaletas, cableado interior,etc.
Unidad totyalmente instalada y probada.

| Código | Ud | Descripción | Rendimiento | Precio | Importe |
|---|---|---|---|---|---|
| MAT10060042B | ud | Aparamenta módulos 0,8x0,6x2,0 | 3 | 1030.51 | 3091.530 |
| %MONT-10 | % | Montaje-10% equipos | 10 % | 3091.530 | 309.153 |
| %P.P. PMAT | % | Pequeño material | 15 % | 3400.683 | 510.102 |
|  |  | Total |  |  | 3910.79 |

Relación comercial: 000, 74540, 001, 0, 002, 003, 004, 005

**P5ELECBATC10** Ud Bateria de condensadores (10KVAR) (21/04/2020)
0 Ud × 812.31 (861.05 con costes indirectos) = 0.00
Módulo metálico para corrección automática del factor de potencia 10 KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MAO-004D | h | Oficial 1ª eléctrico | 8 | 17.53 | 140.24 |
| MATELECBC010 | Ud | Bateria condensador 10 KVAR (material; 21/04/2020) | 1 | 672.07 | 672.07 |
|  |  | Total |  |  | 812.31 |

**P5ELECBATC18** Ud Bateria de condensadores (18KVAR) (02/06/2017)
0 Ud × 964.7 (1022.58 con costes indirectos) = 0.00
Módulo metálico para corrección automática del factor de potencia 18 KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MAO-004D | h | Oficial 1ª eléctrico | 8 | 17.53 | 140.24 |
| MATELECBC018 | Ud | Bateria condensador 18 KVAR (material; 02/06/2017) | 1 | 824.46 | 824.46 |
|  |  | Total |  |  | 964.7 |

**P5ELECBATC25** Ud Bateria de condensadores (25KVAR)
0 Ud × 1081.14 (1146.01 con costes indirectos) = 0.00

**P5ELECBATC36** Ud Bateria de condensadores (36 KVAR)
0 Ud × 1349.97 (1430.97 con costes indirectos) = 0.00

**P5ELECBATC40** Ud Bateria de condensadores (40 KVAR) (21/04/2020)
1 Ud × 1439.58 (1525.95 con costes indirectos) = 1525.95
Módulo metálico para corrección automática del factor de potencia 40KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MAO-004D | h | Oficial 1ª eléctrico | 8 | 17.53 | 140.24 |
| MATELECBC040 | Ud | Bateria condensadores 40KVAR (material; 21/04/2020) | 1 | 1299.34 | 1299.34 |
|  |  | Total |  |  | 1439.58 |

**P5ELECBATC58** ud Batería condensadores (58 kVAr) (17/09/2015)
0 ud × 1478.57 (1567.28 con costes indirectos) = 0.00
Módulo metálico para corrección automática del factor de potencia. Compuesta de: condensadores sobredimensionados en tensión a 440 V, base fusibles y fusibles, regulador electrónico, contactores e interruptor general. Tensión nominal 440 V. Potencia nominal 60 kVAr.

| Código | Ud | Descripción | Rendimiento | Precio | Importe |
|---|---|---|---|---|---|
| MATELECBC060 | ud | Mód. metál. potencia nominal 58 kVAr (material; 14/04/2020) | 1 | 1344.15 | 1344.15 |
| %10-MONTAJE | % | Montaje y pruebas-10% | 10 % | 1344.15 | 134.42 |
|  |  | Total |  |  | 1478.57 |

**P5ELECBATC90** Ud Bateria de condensadores (90 KVAR) (17/04/2020)
0 Ud × 1932.43 (2048.38 con costes indirectos) = 0.00
Módulo metálico para corrección automática del factor de potencia 90 KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MAO-004D | h | Oficial 1ª eléctrico | 8 | 17.53 | 140.24 |
| MATELECBC90 | Ud | Bateria condensadores 90KVAR (material; 17/04/2020) | 1 | 1792.19 | 1792.19 |
|  |  | Total |  |  | 1932.43 |

**P5ELECBATC112** Ud Bateria de condensadores (112 KVAR) (14/04/2020)
0 Ud × 2470.09 (2618.3 con costes indirectos) = 0.00
Módulo metálico para corrección automática del factor de potencia 112 KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MAO-004D | h | Oficial 1ª eléctrico | 8 | 17.53 | 140.24 |
| MATELECBC1B | Ud | Bateria condensadores 112 KVAR (material; 14/04/2020) | 1 | 2329.85 | 2329.85 |
|  |  | Total |  |  | 2470.09 |

**P5ELECBATC185** Ud Bateria de condensadores (185 KVAR) (14/04/2020)
0 Ud × 3276.57 (3473.16 con costes indirectos) = 0.00
Módulo metálico para corrección automática del factor de potencia 185 KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MAO-004D | h | Oficial 1ª eléctrico | 8 | 17.53 | 140.24 |
| MATELECBC185 | Ud | Bateria condensadores 185 KVAR (material; 14/04/2020) | 1 | 3136.33 | 3136.33 |
|  |  | Total |  |  | 3276.57 |

**P5ELECBATC210** Ud Bateria de condensadores (210kvar) (14/04/2020)
0 Ud × 4172.67 (4423.03 con costes indirectos) = 0.00
Módulo metálico para corrección automática del factor de potencia 210KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MAO-004D | h | Oficial 1ª eléctrico | 8 | 17.53 | 140.24 |
| MATELECBC210 | Ud | Bateria condensadores 210 KVAR (material; 14/04/2020) | 1 | 4032.43 | 4032.43 |
|  |  | Total |  |  | 4172.67 |

| Medición | Parcial |
|---|---|
| Inst. nueva |  |
| Total | 0 |

**P5ELECBATC340** ud Bateria de condesadores (340 kVAr) (17/09/2015)
0 ud × 6407.08 (6791.5 con costes indirectos) = 0.00
Módulo metálico para corrección automática del factor de potencia 340 KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MATELECBC340 | ud | Mód. metál. potencia nominal 340 kVAr (material; 14/04/2020) | 1 | 5824.62 | 5824.62 |
| %10-MONTAJE | % | Montaje y pruebas-10% | 10 % | 5824.62 | 582.46 |
|  |  | Total |  |  | 6407.08 |

**P5ELECBATC550** Ud Bateria de condensadores (550 KVAR) (14/04/2020)
0 Ud × 9101.19 (9647.26 con costes indirectos) = 0.00
Módulo metálico para corrección automática del factor de potencia 550 KVAR Compuesta de: condensadores sobredimensionados en tensión a 440 V, fusibles, regulador electrónico de energía reactiva e interruptor general, Condensador CLZ , Contactores con bloque de preinserción y resistencia de descarga rápida, Protección en cabecera por fusibles con alto, poder de corte (APR), regulador de energía reactiva serie computer m con indicación digital y 12 salidas de relé; Interruptor manual en cabecera de batería; Interruptor automático en cabecera de batería; Interruptor automático + Protección diferencial en cabecera de batería; Unidad de ventilación forzada + termostato; Placa de policarbonato contra contactos directos; Autotransformador 400/230 V
Unidad totalmente instalada

| Código | Ud | Descripción | Rendimiento | Precio | Importe |
|---|---|---|---|---|---|
| MAO-004D | h | Oficial 1ª eléctrico | 8 | 17.53 | 140.24 |
| MATELECBC550 | Ud | Bateria condensadores 550 KVAR (material; 14/04/2020) | 1 | 8960.95 | 8960.95 |
|  |  | Total |  |  | 9101.19 |

**P5ELE10** ud Caja EEXD con pulsador marcha y emergencia
10 ud × 94.21 (99.86 con costes indirectos) = 998.60

| Medición | Uds. | Parcial |
|---|---|---|
| Varios CCM | 10 | 10.00 |
| Total |  | 10 |

###### A1.2.1.10.5 CANALIZACIONES, ARQUETAS Y BANDEJAS (08/02/2008)
Importe: 48697.69

**P1MT06E** m² Corte junta diamante y apertura hueco.
5.6 m² × 68.57 (72.68 con costes indirectos) = 407.01

| Medición | Uds. | Largo | Parcial |
|---|---|---|---|
| Varios pasos | 8 | 0.7 | 5.60 |
| Total |  |  | 5.6 |

**P35RALUM02** m Canaliz alumbrado conducto Ø90 mm+tendido línea elec.4x6mm2+TT
0 m × 18.63 (19.75 con costes indirectos) = 0.00

**P5ELE90X1** m Can.tubo cam arena PVC 90x1 (calzadas) 0.4x1.0m
14 m × 7.13 (7.56 con costes indirectos) = 105.84

| Medición | Uds. | Largo | Parcial |
|---|---|---|---|
| Varios conex. alumbrado | 14 | 1 | 14.00 |
| Total |  |  | 14 |

**P5ELE90X2** m Can. cama arena PVC 90x2 (calzadas) 0.4x1.0m
5 m × 8.1 (8.59 con costes indirectos) = 42.95

| Medición | Uds. | Largo | Parcial |
|---|---|---|---|
| Varios alumbrado | 1 | 5 | 5.00 |
| Total |  |  | 5 |

**P5ELE110X2** m Can. cama arena PVC 110 mm x 2 (calzadas) 0.4x1.0m
10 m × 15.42 (16.35 con costes indirectos) = 163.50

| Medición | Uds. | Largo | Parcial |
|---|---|---|---|
| Varios alumbrado | 1 | 10 | 10.00 |
| Total |  |  | 10 |

**P5ELE110X4** m Can. cama arena PVC 110x4 (calzadas) 0.4x1.0m
0 m × 19.24 (20.39 con costes indirectos) = 0.00

**P5ELE110X2H** m Can. horm. PVC 110 mm x2 (calzadas) 0.4x1.0m
389 m × 39.05 (41.39 con costes indirectos) = 16100.71

| Medición | Uds. | Largo | Parcial |
|---|---|---|---|
| Alumbrado y otros s/ tabla | 1 | 327 | 327.00 |
|  | 1 | 10 | 10.00 |
| Conexionados basculantes | 1 | 52 | 52.00 |
| Total |  |  | 389 |

**P5ELE110X4H** m Can. horm. PVC 110 mm x4 (calzadas) 0.4x1.0m
0 m × 42.87 (45.44 con costes indirectos) = 0.00

**P5ELE160X2R** m Can. cama arena PVC 160 mm x2 (rustico) 0.4x1.0m
0 m × 38.97 (41.31 con costes indirectos) = 0.00

**P5ELE160X4R** m Can. cama arena PVC 160 mm x4 (rústico) 0.4x1.0m
0 m × 44.44 (47.11 con costes indirectos) = 0.00

**P5ELE160X4H** m Can. horm. PVC 160 mm x4 (calzadas) 0.4x1.0m
0 m × 53.09 (56.28 con costes indirectos) = 0.00

**P5ELE160X2HT1** m Can. horm. PVC160x2 +3x63mm (aceras) 0.6x0.9m
14 m × 51.31 (54.39 con costes indirectos) = 761.46

| Medición | Uds. | Largo | Parcial |
|---|---|---|---|
| Basculantes | 1 | 14 | 14.00 |
| Total |  |  | 14 |

**P5ELE160X2HT2** m Can. horm. PVC160x2 +3x63mm (calzada) 0.6x1.3m
5 m × 55.64 (58.98 con costes indirectos) = 294.90

| Medición | Uds. | Largo | Parcial |
|---|---|---|---|
| Varios | 1 | 5 | 5.00 |
| Total |  |  | 5 |

**P5ELE160X4HT1** m Can. horm. PVC160x4 +3x63mm (aceras) 0.6x0.9m (11/07/2013)
130 m × 56.33 (59.71 con costes indirectos) = 7762.30
Canalización tipo-1 hormigonada en aceras y zonas ajardinadas 4x160mm PVC normalizado instalación eléctrica instalación eléctrica,y tritubo 3x63 mm de polietileno para comunicaciones en cualquier tipo de terreno, incluso excavación en zanja en cualquier tipo de terreno de dimensiones mínimas 0,60 m. de ancho por 0,9 m. de profundidad, acopio de material o carga, prisma de hormigón HM20 (0.4x0.5m) relleno con suelo seleccionado procedentes de prestamos compactados al 95% del Proctor normal, instalada, transporte, montaje y conexionado a arquetas, incluso cinta indicador de instalación eléctrica de PVC, cables de acero pasa-guía y corchetes. Unidad totalmente instalada y terminada

| Código | Ud | Descripción | Rendimiento | Precio | Importe |
|---|---|---|---|---|---|
| MATELECBAN250 | ud | Banda señalización 250 mm PVC | 2 | 0.23 | 0.46 |
| MAT4HORHM20A1 | m³ | Hormigón HM-20/B/20/IIa a pie obra | 0.3 | 47.28 | 14.18 |
| MATTUBPVCE160 | m | Tubo PVC 160 liso inst. elect | 4 | 2.51 | 10.04 |
| MATAGUA | m³ | Agua | 0.08 | 0.71 | 0.06 |
| MAT1SUELO-1 | m³ | Suelo seleccionado s/ PG3 incl. tte. a obra | 0.2 | 2.01 | 0.40 |
| MATTUB3X63PE | m | tritubo polietileno 3x63mm | 1 | 1.79 | 1.79 |
| OTRO-CANON1 | m³ | Canon vertido+clasif.residuos+RCD (excav o demolic) | 1 | 2.69 | 2.69 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 56.33 |

| Medición | Uds. | Largo | Parcial |
|---|---|---|---|
| Acometida trafo | 1 | 145 | 145.00 |
|  | -1 | 15 | -15.00 |
| Total |  |  | 130 |

**P5ELE160X4HT2** m Can. horm. PVC160x4 +3x63mm (calzada) 0.6x1.3m (11/07/2013)
15 m × 60.66 (64.3 con costes indirectos) = 964.50
Canalización tipo-2 hormigonada bajo calzada de 4x160mm PVC normalizado instalación eléctrica y tritubo 3x63 mm de polietileno para comunicaciones en cualquier tipo de terreno, , incluso excavación en zanja en cualquier tipo de terreno de dimensiones mínimas 0,60 m. de ancho por 1,3 m. de profundidad, acopio de material o carga, transporte a vertedero, prisma de hormigón HM20 hasta calzada, instalada, transporte, montaje y conexionado a arquetas, incluso cinta indicador de instalación eléctrica de PVC, cables de acero pasa-guía y corchetes. Unidad totalmente instalada y terminada

| Código | Ud | Descripción | Rendimiento | Precio | Importe |
|---|---|---|---|---|---|
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
| MATELECBAN250 | ud | Banda señalización 250 mm PVC | 2 | 0.23 | 0.46 |
| MAT4HORHM20A1 | m³ | Hormigón HM-20/B/20/IIa a pie obra | 0.4 | 47.28 | 18.91 |
| MATTUBPVCE160 | m | Tubo PVC 160 liso inst. elect | 4 | 2.51 | 10.04 |
| MATAGUA | m³ | Agua | 0.08 | 0.71 | 0.06 |
| MATTUB3X63PE | m | tritubo polietileno 3x63mm | 1 | 1.79 | 1.79 |
| OTRO-CANON1 | m³ | Canon vertido+clasif.residuos+RCD (excav o demolic) | 1 | 2.69 | 2.69 |
|  |  | Total |  |  | 60.66 |

| Medición | Uds. | Largo | Parcial |
|---|---|---|---|
| Conex. trafo | 1 | 15 | 15.00 |
| Total |  |  | 15 |

**P5ELE200X2H1** m Can. horm. PE 200 mm x2 (aceras) 0.65x1.0m
0 m × 49.02 (51.96 con costes indirectos) = 0.00

**P5ELE200X2H2** m Can. horm. PE 200 mm x2 (calzadas) 0.65x1.3m
0 m × 50.65 (53.69 con costes indirectos) = 0.00

**P5ELE200X2HT** m Can. horm. PE 200x2+3x65mm (calzadas) 0.65x1.3m
0 m × 59.87 (63.46 con costes indirectos) = 0.00

**P5ELE16GALV** Ud Tubo galvanizado estanco 16 mm
0 Ud × 4.23 (4.48 con costes indirectos) = 0.00

**P5ELE20GALV** m Tubo galvanizado estanco 20 mm
0 m × 4.98 (5.28 con costes indirectos) = 0.00

**P5ELE25GALV** m Tubo galvanizado estanco 25 mm
0 m × 5.37 (5.69 con costes indirectos) = 0.00

**P5ELE32GALV** m Tubo galvanizado estanco 32 mm
0 m × 6.22 (6.59 con costes indirectos) = 0.00

**P5ELE40GALV** m Tubo galvanizado estanco 40mm
0 m × 7.04 (7.46 con costes indirectos) = 0.00

**P5ELE50GALV** m Tubo galvanizado estanco 50mm
0 m × 7.73 (8.19 con costes indirectos) = 0.00

**P5ELE63GALV** m Tubo galvanizado estanco 63mm
0 m × 10.83 (11.48 con costes indirectos) = 0.00

**P5ELEBAND0** m Bandeja PVC400x60mm
20 m × 31 (32.86 con costes indirectos) = 657.20

| Medición | Uds. | Largo | Parcial |
|---|---|---|---|
| s/med | 1 | 20 | 20.00 |
| Total |  |  | 20 |

**P5ELEBAND1** m Bandeja PVC 300x60mm
255 m × 26.19 (27.76 con costes indirectos) = 7078.80

| Medición | Uds. | Largo | Parcial |
|---|---|---|---|
| s/ med | 1 | 255 | 255.00 |
| Total |  |  | 255 |

**P5ELEBAND2** m Bandeja PVC 200x60mm
125 m × 17.26 (18.3 con costes indirectos) = 2287.50

| Medición | Uds. | Largo | Parcial |
|---|---|---|---|
| s/ med | 1 | 125 | 125.00 |
| Total |  |  | 125 |

**P5ELEBAND3** m Bandeja PVC 100x60mm
179 m × 8.32 (8.82 con costes indirectos) = 1578.78

| Medición | Uds. | Largo | Parcial |
|---|---|---|---|
| s/med | 1 | 179 | 179.00 |
| Total |  |  | 179 |

**P5ELE16PVC** m tubo. eléctricidad Polímero term libre de halógenos ríg M16
5 m × 1.04 (1.1 con costes indirectos) = 5.50

| Medición | Uds. | Largo | Parcial |
|---|---|---|---|
| Varios s/ nec | 1 | 5 | 5.00 |
| Total |  |  | 5 |

**P5ELE20PVC** m tubo. eléctricidad Polímero term libre de halógenos ríg M20
5 m × 1.15 (1.22 con costes indirectos) = 6.10

| Medición | Uds. | Largo | Parcial |
|---|---|---|---|
| varios s/ nec | 1 | 5 | 5.00 |
| Total |  |  | 5 |

**P5ELE25PVC** m tubo. eléctricidad Polímero term libre de halógenos ríg M25
965 m × 1.41 (1.49 con costes indirectos) = 1437.85

| Medición | Uds. | Largo | Parcial |
|---|---|---|---|
| s/med | 1 | 965 | 965.00 |
| Total |  |  | 965 |

**P5ELE32PVC** m tubo. eléctricidad Polímero term libre de halógenos ríg M32
29 m × 1.41 (1.49 con costes indirectos) = 43.21

| Medición | Uds. | Largo | Parcial |
|---|---|---|---|
| s/med | 1 | 29 | 29.00 |
| Total |  |  | 29 |

**P5ELE40PVC** m tubo. eléctricidad Polímero term libre de halógenos ríg M40
5 m × 1.58 (1.67 con costes indirectos) = 8.35

| Medición | Uds. | Largo | Parcial |
|---|---|---|---|
| varios s/ nec | 1 | 5 | 5.00 |
| Total |  |  | 5 |

**P5ELE50PVC** m tubo. eléctricidad Polímero term libre de halógenos ríg M50
195 m × 1.7 (1.8 con costes indirectos) = 351.00

| Medición | Uds. | Largo | Parcial |
|---|---|---|---|
| s/med | 1 | 195 | 195.00 |
| Total |  |  | 195 |

**P5ELE75PVC** m Tubo PVC 75 mm liso adosado o embebido
0 m × 2.86 (3.03 con costes indirectos) = 0.00

**P5ELE90PVC** m Tubo PVC 90 mm liso adosado o embebido
5 m × 3.01 (3.19 con costes indirectos) = 15.95

| Medición | Uds. | Largo | Parcial |
|---|---|---|---|
| varios pasos | 5 | 1 | 5.00 |
| Total |  |  | 5 |

**P5ELE110PVC** m Tubo PVC 110 mm liso adosado o embebido
5 m × 4.3 (4.56 con costes indirectos) = 22.80

| Medición | Uds. | Largo | Parcial |
|---|---|---|---|
| varios pasos | 5 | 1 | 5.00 |
| Total |  |  | 5 |

**P5ELE125PVC** m Tubo PVC 125 mm liso adosado o embebido
0 m × 4.13 (4.38 con costes indirectos) = 0.00

**P5ELE160PVC** m Tubo PVC 160 mm liso adosado o embebido
5 m × 4.9 (5.19 con costes indirectos) = 25.95

| Medición | Uds. | Largo | Parcial |
|---|---|---|---|
| varios pasos | 5 | 1 | 5.00 |
| Total |  |  | 5 |

**P5ELE200PVC** m Tubo PVC 200 mm liso adosado o embebido
0 m × 5.79 (6.14 con costes indirectos) = 0.00

**P5ELECROZA** m Roza en ladrillo macizo, bloque hormigón
0 m × 5.79 (6.14 con costes indirectos) = 0.00

**P5ARQPREF2.0E** Ud Arqueta MT prefabricada inst. elect. 110x110x160 con tapa FD
0 Ud × 270.54 (286.77 con costes indirectos) = 0.00

**P5ARQPREF1.0E** Ud Arqueta BT prefabricada inst. elect. 100x100x100 con tapa FD
21 Ud × 206.99 (219.41 con costes indirectos) = 4607.61

| Medición | Uds. | Parcial |
|---|---|---|
| Acometida trafo | 5 | 5.00 |
| Conex grupo | 2 | 2.00 |
| Conex. alumbrado | 1 | 1.00 |
|  | 13 | 13.00 |
| Total |  | 21 |

**P5ARQLD4B** Ud Arqueta de registro 60x60x60 1/2 tapa FD
0 Ud × 112.93 (119.71 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
14 ud × 59.29 (62.85 con costes indirectos) = 879.90

| Medición | Uds. | Parcial |
|---|---|---|
| Arquetas alumbrado | 14 | 14.00 |
| Total |  | 14 |

**P5ELECAJA1** Ud Caja empotrar 4 lados
4 Ud × 2.09 (2.22 con costes indirectos) = 8.88

| Medición | Uds. | Parcial |
|---|---|---|
| Varios elementos eléctricos | 4 | 4.00 |
| Total |  | 4 |

**P5ELECAJA2** Ud Caja derivación 105x165
123 Ud × 1.8 (1.91 con costes indirectos) = 234.93

| Medición | Uds. | Parcial |
|---|---|---|
| Central medida de gases | 1 | 1.00 |
| Sensores de gases | 1 | 1.00 |
| Alumbrado int. Nave | 10 | 10.00 |
| Alumbrado int. Emergencia int | 16 | 16.00 |
| Alumbrado int. Pozo | 8 | 8.00 |
| Alumbrado int. Emergencia int | 16 | 16.00 |
| Alumbrado tanque | 5 | 5.00 |
| Alumbrado int. CCM | 6 | 6.00 |
| Alumbrado int. Emergencia CCM | 19 | 19.00 |
| Alumbrado int. Sala desodorización | 4 | 4.00 |
| Alumbrado int. Emergencia desod. | 1 | 1.00 |
| Alumbrado int. Caseta generador | 4 | 4.00 |
| Alumbrado int. Emergencia | 4 | 4.00 |
| Alumbrado ext. Caseta generador | 1 | 1.00 |
| Alumbrado EB exterior | 10 | 10.00 |
| Alumbrado EB accesos | 14 | 14.00 |
| Extractor caseta generador | 1 | 1.00 |
| AA/CC caseta generador | 1 | 1.00 |
| AA/CC sala CCMs | 1 | 1.00 |
| Total |  | 123 |

**P5ELECAJA3** Ud Cajas de distribución 125 x 125 x 75
5 Ud × 18.24 (19.33 con costes indirectos) = 96.65

| Medición | Uds. | Parcial |
|---|---|---|
| Varios | 5 | 5.00 |
| Total |  | 5 |

**P5ELECAJA4** ud Cajas de distribución 175 x 175 x 95
10 ud × 28.25 (29.95 con costes indirectos) = 299.50

| Medición | Uds. | Parcial |
|---|---|---|
| Varios | 10 | 10.00 |
| Total |  | 10 |

**P5ELECAJA5** Ud Cajas de distribución 225 x 175 x 95
21 Ud × 29.23 (30.98 con costes indirectos) = 650.58

| Medición | Uds. | Parcial |
|---|---|---|
| Bomba 1 pluviales (con variador de frecuencia) | 1 | 1.00 |
| Bomba-2 pluviales (con variador de frecuencia) | 1 | 1.00 |
| Bomba-3 pluviales RESERVA (con variador de frecuencia) | 1 | 1.00 |
| Bomba-4 (con variador de frecuencia) | 1 | 1.00 |
| Bomba-5 ( con variador de frecuencia) | 1 | 1.00 |
| Bomba-6 RESERVA (con variador de frecuencia) | 1 | 1.00 |
| Bomba-7 vaciado de Tanque tormentas | 1 | 1.00 |
| Bomba-8 vaciado de Tanque tormentas. Reserva | 1 | 1.00 |
| Compuerta-1 | 1 | 1.00 |
| Compuerta-2 | 1 | 1.00 |
| Compuerta-3 | 1 | 1.00 |
| Compuerta-4 | 1 | 1.00 |
| Reja-1 | 1 | 1.00 |
| Reja-2 | 1 | 1.00 |
| Sinfín-1 | 1 | 1.00 |
| Sinfín-2 | 1 | 1.00 |
| Desodorización | 1 | 1.00 |
| Ventilador-1 impulsión EBAR | 1 | 1.00 |
| Ventilador-2 impulsión tanque | 1 | 1.00 |
| Central medida de gases | 1 | 1.00 |
| Sensores de gases | 1 | 1.00 |
| Total |  | 21 |

**P5ELE10** ud Caja EEXD con pulsador marcha y emergencia
18 ud × 94.21 (99.86 con costes indirectos) = 1797.48

| Medición | Uds. | Parcial |
|---|---|---|
| Motores |  |  |
| Rejas | 2 | 2.00 |
| Sinfin | 2 | 2.00 |
| Compuertas | 4 | 4.00 |
| Bombas | 6 | 6.00 |
| Bombas vaciado ext | 2 | 2.00 |
| Tamices | 2 | 2.00 |
| Total |  | 18 |

###### A1.2.1.10.6 LÍNEAS BT DE LBT (24/10/2011)
Importe: 86242.36

**P5ELEM2X1.5TT** m Manguera electrica 2 x 1.5 + TT1.5 mm2
34 m × 3.81 (4.04 con costes indirectos) = 137.36

| Medición | Uds. | Parcial |
|---|---|---|
| L-1,13 Trafo C-1 | 5 | 5.00 |
| L-1,13,2 | 3 | 3.00 |
| L-1.3,3 | 3 | 3.00 |
| L-1,14,1 | 3 | 3.00 |
| L-14,2 | 3 | 3.00 |
| Trafo Nº2 C-2 | 2 | 2.00 |
| L-2,5,1 | 3 | 3.00 |
| L-5,2 Alumb+Emerg | 3 | 3.00 |
| L-5,3 Alumb+Emerg | 3 | 3.00 |
| L-5,5 Alumb+Emerg | 3 | 3.00 |
| L-5,6 Alumb+Emerg | 3 | 3.00 |
| Total |  | 34 |

**P5ELEM3X1.5TT** m Manguera electrica 3 x 1.5 + TT1.5 mm2 (22/11/2011)
2362 m × 4.18 (4.43 con costes indirectos) = 10463.66
Manguera eléctrica de 3 x 1.5 mm2 más conductor de tierra, aislamiento 0.6/1 kv,Cobre flexible XLPE+Pol,RF - No propagador incendio y emisión humos y opacidad reducida, resistente al fuego -. Desig. UNE: RZ1-K(AS+) completo, incluso fijaciones, terminales de presión, bornas y demás accesorios, totalmente instalado.

| Código | Ud | Descripción | Rendimiento | Precio | Importe |
|---|---|---|---|---|---|
| MAO-004D | h | Oficial 1ª eléctrico | 0.15 | 17.53 | 2.63 |
| MATELE3X1.5TT | m | Conductor electrico 3 x 1.5 + TTCu (material; 04/05/2020) | 1 | 1.43 | 1.43 |
| %P.P.PIEZELEC | % | P.P. piezas material vario electricidad | 3 % | 4.06 | 0.12 |
|  |  | Total |  |  | 4.18 |

| Medición | Uds. | Parcial |
|---|---|---|
| L-8,1 Ventilacion | 5 | 5.00 |
| L-8,2 R. Caldeo | 5 | 5.00 |
| L-8.3 Al. Cuadro-1 | 5 | 5.00 |
| L-1,14,1 Vent-1 | 5 | 5.00 |
| L-1,14,1 Vent-2 | 5 | 5.00 |
| L14,2 Res. Caldeo-1 | 5 | 5.00 |
| L14,2 Res. Caldeo-2 | 5 | 5.00 |
| L-14,3 Al. Cuadro | 5 | 5.00 |
| L-2,5,1 Señal-1 | 40 | 40.00 |
| L-2,5,1 Señal-2 | 40 | 40.00 |
| L-2,5,1 Señal-3 | 40 | 40.00 |
| L-2,5,1 Señal-4 | 40 | 40.00 |
| L-2,5,1 Señal-5 | 40 | 40.00 |
| L-2,5,1 Señal-6 | 40 | 40.00 |
| L-2,6,1 Vent-1 | 2 | 2.00 |
| L-2,6,2 R. Caldeo | 5 | 5.00 |
| L-2,6,3 Al. Cuadro | 2 | 2.00 |
| L-3,5,1 Ventilacion | 2 | 2.00 |
| L-3,5,2 R. Caldeo | 2 | 2.00 |
| L-3,5,3 Al. Cuadro | 2 | 2.00 |
| L-4.3 Basculante 1 | 75 | 75.00 |
| L-4.4 Basculante 2 | 75 | 75.00 |
| L-4.5 Basculante 3 | 75 | 75.00 |
| L-4.6 Basculante 4 | 75 | 75.00 |
| L-4.7 Basculante 5 | 75 | 75.00 |
| L-4,8,1 PLC Bascu | 10 | 10.00 |
| L-4,8,2 Señales 1 | 75 | 75.00 |
| L-4,8,2 Señales 2 | 75 | 75.00 |
| L-4,8,2 Señales 3 | 75 | 75.00 |
| L-4,8,2 Señales 4 | 75 | 75.00 |
| L-4,8,2 Señales 5 | 75 | 75.00 |
| L-4,8,2 Señales 6 | 75 | 75.00 |
| L-4,8,2 Señales 7 | 75 | 75.00 |
| L-4,8,2 Señales 8 | 75 | 75.00 |
| L-4,8,2 Señales 9 | 75 | 75.00 |
| L-4,8,2 Señales 10 | 75 | 75.00 |
| L-4,8,3 Señales 11 | 25 | 25.00 |
| L-4,8,3 Señales 12 | 25 | 25.00 |
| L-4,8,3 Señales 13 | 25 | 25.00 |
| L-4,8,3 Señales 14 | 25 | 25.00 |
| L-4,9,1 Vent-1 | 2 | 2.00 |
| L-4,9.2 R. Caldeo | 5 | 5.00 |
| L-4,9.3 Al. Cuadro | 2 | 2.00 |
| L-5.2 Alumb Pozo | 60 | 60.00 |
| L-5.2 Al. Emerg Poz | 100 | 100.00 |
| L-5.3 Alumb Tanque | 60 | 60.00 |
| L-5.4 Alumb Int CCM | 30 | 30.00 |
| L-5.4 Al. Emerg CCM | 285 | 285.00 |
| L-5.5 Al. Sala Deso | 25 | 25.00 |
| L-5.5 Emer Sala Des | 25 | 25.00 |
| L-5.6 Al. Generador | 25 | 25.00 |
| L-5.6 Emerg Generad | 25 | 25.00 |
| L-5,7 Al Exterior | 25 | 25.00 |
| L-5,18 Instrumentac | 1 | 1.00 |
| L-5,19,1 Nivel 1 | 40 | 40.00 |
| L-5,19,2 Nivel 2 | 40 | 40.00 |
| L-5,19,3 Nivel 3 | 40 | 40.00 |
| L-5,19,4 Nivel 4 | 40 | 40.00 |
| L-5,19,6 Telecontro | 2 | 2.00 |
| Total |  | 2362 |

**P5ELEM12X2.5T** m Manguera electrica 12 x 2.5 + TT2.5 mm2
10 m × 5.16 (5.47 con costes indirectos) = 54.70

| Medición | Uds. | Largo | Parcial |
|---|---|---|---|
| Varios s/ nec ** | 1 | 10 | 10.00 |
| Total |  |  | 10 |

**P5ELEM18X2.5T** m Manguera electrica 18 x 2.5 + TT 2.5mm2
0 m × 6.3 (6.68 con costes indirectos) = 0.00

**P5ELEM20X2.5T** m Manguera electrica 20 x 2.5 + TT 2.5mm2 (22/11/2011)
0 m × 7.1 (7.53 con costes indirectos) = 0.00
Manguera eléctrica de 20 x 2.5 mm2 más conductor de tierra, aislamiento 0.6/1 kv,Cobre flexible XLPE+Pol,RF - No propagador incendio y emisión humos y opacidad reducida, resistente al fuego -. Desig. UNE: RZ1-K(AS+) completo, incluso fijaciones, terminales de presión, bornas y demás accesorios, totalmente instalado.

| Código | Ud | Descripción | Rendimiento | Precio | Importe |
|---|---|---|---|---|---|
| MAO-004D | h | Oficial 1ª eléctrico | 0.15 | 17.53 | 2.63 |
| MATELE20X2.5T | m | Conductor electrico 20 x 2.5 + TTCu (material; 30/05/2017) | 1 | 4.26 | 4.26 |
| %P.P.PIEZELEC | % | P.P. piezas material vario electricidad | 3 % | 6.89 | 0.21 |
|  |  | Total |  |  | 7.1 |

**P5ELEM2X2.5TT** m Manguera electrica 2 x 2.5 + TT 2.5mm2
24 m × 4.23 (4.48 con costes indirectos) = 107.52

| Medición | Uds. | Parcial |
|---|---|---|
| L-1,14 | 2 | 2.00 |
| L-2,6 | 2 | 2.00 |
| L-3,4,2 | 3 | 3.00 |
| L-3,5 | 2 | 2.00 |
| L-4,8,2 Señales 1 | 3 | 3.00 |
| L-4,8,3 Señales 2 | 3 | 3.00 |
| L-4,9 | 2 | 2.00 |
| L-5,1 Alumb+Emerg | 3 | 3.00 |
| L-5,19 Trafo Nº5 | 1 | 1.00 |
| L-5,19,5 Señales | 3 | 3.00 |
| Total |  | 24 |

**P5ELEM2X4TT** m Manguera electrica 2 x 4 + TT4 mm2 (22/11/2011)
5 m × 4.43 (4.7 con costes indirectos) = 23.50
Manguera eléctrica de 2 x 6 mm2 más conductor de tierra, aislamiento 0.6/1 kv,Cobre flexible flexible XLPE+Pol,RF - No propagador incendio y emisión humos y opacidad reducida, resistente al fuego -. Desig. UNE: RZ1-K(AS+) completo, incluso fijaciones, terminales de presión, bornas y demás accesorios, totalmente instalado.

| Código | Ud | Descripción | Rendimiento | Precio | Importe |
|---|---|---|---|---|---|
| MAO-004D | h | Oficial 1ª eléctrico | 0.15 | 17.53 | 2.63 |
| MATELE3X4TT | m | Conductor electrico 3 x 4 + TTCu (material; 24/07/2013) | 1 | 1.67 | 1.67 |
| %P.P.PIEZELEC | % | P.P. piezas material vario electricidad | 3 % | 4.30 | 0.13 |
|  |  | Total |  |  | 4.43 |

| Medición | Uds. | Parcial |
|---|---|---|
| L-8 | 5 | 5.00 |
| Total |  | 5 |

**P5ELEM2X6TT** m Manguera electrica 2 x 6 + TT 6 mm2 (22/11/2011)
87 m × 5.43 (5.76 con costes indirectos) = 501.12
Manguera eléctrica de 2 x 6 mm2 más conductor de tierra, aislamiento 0.6/1 kv,Cobre flexible flexible XLPE+Pol,RF - No propagador incendio y emisión humos y opacidad reducida, resistente al fuego -. Desig. UNE: RZ1-K(AS+) completo, incluso fijaciones, terminales de presión, bornas y demás accesorios, totalmente instalado.

| Código | Ud | Descripción | Rendimiento | Precio | Importe |
|---|---|---|---|---|---|
| MAO-004D | h | Oficial 1ª eléctrico | 0.15 | 17.53 | 2.63 |
| MATELE2X6TT | m | Conductor electrico 2 x 6 + TTCu | 1 | 2.64 | 2.64 |
| %P.P.PIEZELEC | % | P.P. piezas material vario electricidad | 3 % | 5.27 | 0.16 |
|  |  | Total |  |  | 5.43 |

| Medición | Uds. | Parcial |
|---|---|---|
| L-5,8 Al. EB Ext. | 70 | 70.00 |
| L-5,12 A/A CCM´s | 15 | 15.00 |
| L-4.8 Trafo C-4 | 2 | 2.00 |
| Total |  | 87 |

**P5ELEM2X2.5T2** m Manguera electrica 2 x 2.5 + TT 2.5mm2 Cu Apantallado (22/11/2011)
1538 m × 4.87 (5.16 con costes indirectos) = 7936.08
Manguera eléctrica apantallada de 2 x 2.5 mm2 más conductor de tierra, aislamiento 0.6/1 kv,Cobre flexible flexible XLPE+Pol,RF - No propagador incendio y emisión humos y opacidad reducida, resistente al fuego -. Desig. UNE: RZ1-K(AS+) completo, incluso fijaciones, terminales de presión, bornas y demás accesorios, totalmente instalado.

| Código | Ud | Descripción | Rendimiento | Precio | Importe |
|---|---|---|---|---|---|
| MAO-004D | h | Oficial 1ª eléctrico | 0.15 | 17.53 | 2.63 |
| MATELE2X2.5TT | m | Conductor electrico 2 x 2.5 + TTCu | 1 | 1.48 | 1.48 |
| %15-APANTALLA | % | Cable apantallado-15% (05/06/2017) | 15 % | 4.11 | 0.62 |
| %P.P.PIEZELEC | % | P.P. piezas material vario electricidad | 3 % | 4.73 | 0.14 |
|  |  | Total |  |  | 4.87 |

| Medición | Uds. | Parcial |
|---|---|---|
| L-6 (Reserva) | 5 | 5.00 |
| L-8,4 T.C. | 5 | 5.00 |
| L-1,13,1 PLC | 10 | 10.00 |
| L-14,4 T.C. | 5 | 5.00 |
| L.2,6,4 T.C. | 2 | 2.00 |
| L-3,4,1 Med. Gases | 10 | 10.00 |
| L-3,4,2 Sensor Gas1 | 75 | 75.00 |
| L-3,4,2 Sensor Gas2 | 75 | 75.00 |
| L-3,4,2 Sensor Gas3 | 75 | 75.00 |
| L-3,4,2 Sensor Gas4 | 75 | 75.00 |
| L-3,4,2 Sensor Gas5 | 75 | 75.00 |
| L-3,4,2 Sensor Gas6 | 75 | 75.00 |
| L-3,4,2 Sensor Gas7 | 75 | 75.00 |
| L-3,4,2 Sensor Gas8 | 75 | 75.00 |
| L-3,5,4 T.C. | 2 | 2.00 |
| L-3,6 (Reserva) | 2 | 2.00 |
| L.4,9,4 T.C. | 2 | 2.00 |
| L-5.1 Alumb Int Nav | 100 | 100.00 |
| L-5.1 Alumb. Emerg | 100 | 100.00 |
| L-5,10 Ext. Caseta | 10 | 10.00 |
| L-5,11 A/A Caseta | 25 | 25.00 |
| L-5,13 Pte. Grua | 20 | 20.00 |
| L5,16,3 (Reserva) | 15 | 15.00 |
| L5,16,4 (Reserva) | 15 | 15.00 |
| L-5,17 C. Control | 10 | 10.00 |
| L-5,19,5 Señal 1 | 100 | 100.00 |
| L-5,19,5 Señal 2 | 100 | 100.00 |
| L-5,19,5 Señal 3 | 100 | 100.00 |
| L-5,19,5 Señal 4 | 100 | 100.00 |
| L-5,19,5 Señal 5 | 100 | 100.00 |
| L-5,19,5 Señal 6 | 100 | 100.00 |
| Total |  | 1538 |

**P5ELEM2X4T2** m Manguera electrica 2 x 4 + TT 4mm2 Cu Apantallado (24/10/2011)
0 m × 5.22 (5.53 con costes indirectos) = 0.00
Manguera eléctrica apantallada de 2 x 4+TT4 mm2 más conductor de tierra, aislamiento 0.6/1 kv,Cobre flexible flexible XLPE+Pol,RF - No propagador incendio y emisión humos y opacidad reducida, resistente al fuego -. Desig. UNE: RZ1-K(AS+) completo, incluso fijaciones, terminales de presión, bornas y demás accesorios, totalmente instalado.

| Código | Ud | Descripción | Rendimiento | Precio | Importe |
|---|---|---|---|---|---|
| MAO-004D | h | Oficial 1ª eléctrico | 0.15 | 17.53 | 2.63 |
| MATELE2X4TT | m | Conductor electrico 2 x 4 + TTCu (material; 24/10/2011) | 1 | 1.78 | 1.78 |
| %15-APANTALLA | % | Cable apantallado-15% | 15 % | 4.41 | 0.66 |
| %P.P.PIEZELEC | % | P.P. piezas material vario electricidad | 3 % | 5.07 | 0.15 |
|  |  | Total |  |  | 5.22 |

**P5ELEM2X6T2** m Manguera electrica 2 x 6 + TT 6mm2 Cu Apantallado (22/11/2011)
0 m × 6.25 (6.63 con costes indirectos) = 0.00
Manguera eléctrica apantallada de 2 x 6 mm2 más conductor de tierra misma sección, aislamiento 0.6/1 kv,Cobre flexible flexible XLPE+Pol,RF - No propagador incendio y emisión humos y opacidad reducida, resistente al fuego -. Desig. UNE: RZ1-K(AS+) completo, incluso fijaciones, terminales de presión, bornas y demás accesorios, totalmente instalado.

| Código | Ud | Descripción | Rendimiento | Precio | Importe |
|---|---|---|---|---|---|
| MAO-004D | h | Oficial 1ª eléctrico | 0.15 | 17.53 | 2.63 |
| MATELE2X6TT | m | Conductor electrico 2 x 6 + TTCu | 1 | 2.64 | 2.64 |
| %15-APANTALLA | % | Cable apantallado-15% | 15 % | 5.27 | 0.79 |
| %P.P.PIEZELEC | % | P.P. piezas material vario electricidad | 3 % | 6.06 | 0.18 |
|  |  | Total |  |  | 6.25 |

**P5ELEM3X2.5T2** m Manguera electrica 3 x 2.5 + TT 2.5mm2 Cu Apantallado (22/11/2011)
440 m × 5.01 (5.31 con costes indirectos) = 2336.40
Manguera eléctrica apantallada de 3 x 2.5 mm2 más conductor de tierra de misma sección, aislamiento 0.6/1 kv,Cobre flexible flexible XLPE+Pol,RF - No propagador incendio y emisión humos y opacidad reducida, resistente al fuego -. Desig. UNE: RZ1-K(AS+) completo, incluso fijaciones, terminales de presión, bornas y demás accesorios, totalmente instalado.

| Código | Ud | Descripción | Rendimiento | Precio | Importe |
|---|---|---|---|---|---|
| MAO-004D | h | Oficial 1ª eléctrico | 0.15 | 17.53 | 2.63 |
| MATELE3X2.5TT | m | Conductor electrico 3 x 2.5 + TTCu (material; 24/07/2013) | 1 | 1.6 | 1.60 |
| %15-APANTALLA | % | Cable apantallado-15% | 15 % | 4.23 | 0.63 |
| %P.P.PIEZELEC | % | P.P. piezas material vario electricidad | 3 % | 4.86 | 0.15 |
|  |  | Total |  |  | 5.01 |

| Medición | Uds. | Parcial |
|---|---|---|
| L-2.1 Reja-1 | 50 | 50.00 |
| L-2.2 Reja-2 | 50 | 50.00 |
| L-2.3 Sinfin-1 | 50 | 50.00 |
| L-2.4 Sinfin-2 | 50 | 50.00 |
| L-3,2 Vent EBAR | 20 | 20.00 |
| L-3,3 Vent Tanque | 20 | 20.00 |
| L-1,9 Compuerta-1 | 50 | 50.00 |
| L-1,10 Compuerta-2 | 50 | 50.00 |
| L-1,11 Compuerta-3 | 50 | 50.00 |
| L-1,12 Compuerta-4 | 50 | 50.00 |
| Total |  | 440 |

**P5ELEM3X4TT2** m Manguera electrica 3 x 4 + TT 4mm2 Cu Apantallado (22/11/2011)
0 m × 5.1 (5.41 con costes indirectos) = 0.00
Manguera eléctrica apantallada de 3 x 4 mm2 más conductor de tierra de misma sección, aislamiento 0.6/1 kv,Cobre flexible flexible XLPE+Pol,RF - No propagador incendio y emisión humos y opacidad reducida, resistente al fuego -. Desig. UNE: RZ1-K(AS+) completo, incluso fijaciones, terminales de presión, bornas y demás accesorios, totalmente instalado.

| Código | Ud | Descripción | Rendimiento | Precio | Importe |
|---|---|---|---|---|---|
| MAO-004D | h | Oficial 1ª eléctrico | 0.15 | 17.53 | 2.63 |
| MATELE3X4TT | m | Conductor electrico 3 x 4 + TTCu | 1 | 1.67 | 1.67 |
| %15-APANTALLA | % | Cable apantallado-15% | 15 % | 4.30 | 0.65 |
| %P.P.PIEZELEC | % | P.P. piezas material vario electricidad | 3 % | 4.95 | 0.15 |
|  |  | Total |  |  | 5.1 |

**P5ELEM3X2.5TT** m Manguera electrica 3 x 2.5 + TT2.5 mm2 (22/11/2011)
10 m × 4.36 (4.62 con costes indirectos) = 46.20
Manguera eléctrica de 3 x 2.5 mm2 más conductor de tierra de misma sección, aislamiento 0.6/1 kv,Cobre flexible flexible XLPE+Pol,RF - No propagador incendio y emisión humos y opacidad reducida, resistente al fuego -. Desig. UNE: RZ1-K(AS+) completo, incluso fijaciones, terminales de presión, bornas y demás accesorios, totalmente instalado.

| Código | Ud | Descripción | Rendimiento | Precio | Importe |
|---|---|---|---|---|---|
| MAO-004D | h | Oficial 1ª eléctrico | 0.15 | 17.53 | 2.63 |
| MATELE3X2.5TT | m | Conductor electrico 3 x 2.5 + TTCu | 1 | 1.6 | 1.60 |
| %P.P.PIEZELEC | % | P.P. piezas material vario electricidad | 3 % | 4.23 | 0.13 |
|  |  | Total |  |  | 4.36 |

| Medición | Uds. | Largo | Parcial |
|---|---|---|---|
| Varios s/ nec ** | 1 | 10 | 10.00 |
| Total |  |  | 10 |

**P5ELEM3X6TT** m Manguera electrica 3 x 6 + TT mm2 (22/11/2011)
10 m × 4.38 (4.64 con costes indirectos) = 46.40
Manguera eléctrica de 3 x 4 mm2 más conductor de tierra de misma sección, aislamiento 0.6/1 kv,Cobre flexible flexible XLPE+Pol,RF - No propagador incendio y emisión humos y opacidad reducida, resistente al fuego -. Desig. UNE: RZ1-K(AS+) completo, incluso fijaciones, terminales de presión, bornas y demás accesorios, totalmente instalado.

| Código | Ud | Descripción | Rendimiento | Precio | Importe |
|---|---|---|---|---|---|
| MAO-004D | h | Oficial 1ª eléctrico | 0.15 | 17.53 | 2.63 |
| %P.P.PIEZELEC | % | P.P. piezas material vario electricidad | 3 % | 2.63 | 0.08 |
| MATELE3X4TT | m | Conductor electrico 3 x 4 + TTCu | 1 | 1.67 | 1.67 |
|  |  | Total |  |  | 4.38 |

| Medición | Uds. | Largo | Parcial |
|---|---|---|---|
| Varios s/ nec ** | 1 | 10 | 10.00 |
| Total |  |  | 10 |

**P5ELEM3X16T2** m Manguera electrica 3 x 16 + TT 16mm2 Cu Apantallado (22/11/2011)
80 m × 17.99 (19.07 con costes indirectos) = 1525.60
Manguera eléctrica apantallada de 3 x 16 mm2 más conductor de tierra de misma sección, aislamiento 0.6/1 kv,Cobre flexible flexible XLPE+Pol,RF - No propagador incendio y emisión humos y opacidad reducida, resistente al fuego -. Desig. UNE: RZ1-K(AS+) completo, incluso fijaciones, terminales de presión, bornas y demás accesorios, totalmente instalado.

| Código | Ud | Descripción | Rendimiento | Precio | Importe |
|---|---|---|---|---|---|
| MAO-004D | h | Oficial 1ª eléctrico | 0.15 | 17.53 | 2.63 |
| MATELE3X16TT | m | Conductor electrico 3 x 16 + TTCu (material; 23/10/2018) | 1 | 12.55 | 12.55 |
| %15-APANTALLA | % | Cable apantallado-15% | 15 % | 15.18 | 2.28 |
| %P.P.PIEZELEC | % | P.P. piezas material vario electricidad | 3 % | 17.46 | 0.52 |
|  |  | Total |  |  | 17.99 |

| Medición | Uds. | Parcial |
|---|---|---|
| Variador Nº7 | 5 | 5.00 |
| L-1,7 Bomba-7 | 35 | 35.00 |
| Variador Nº8 | 5 | 5.00 |
| L-1,8 Bomba-8 | 35 | 35.00 |
| Total |  | 80 |

**P5ELEM3X35T2** m Manguera electrica 3 x 35 + TT 35mm2 Cu Apantallado (22/11/2011)
0 m × 17.99 (19.07 con costes indirectos) = 0.00
Manguera eléctrica apantallada de 3 x 35 mm2 más conductor de tierra de misma sección, aislamiento 0.6/1 kv,Cobre flexible flexible XLPE+Pol,RF - No propagador incendio y emisión humos y opacidad reducida, resistente al fuego -. Desig. UNE: RZ1-K(AS+) completo, incluso fijaciones, terminales de presión, bornas y demás accesorios, totalmente instalado.

| Código | Ud | Descripción | Rendimiento | Precio | Importe |
|---|---|---|---|---|---|
| MAO-004D | h | Oficial 1ª eléctrico | 0.15 | 17.53 | 2.63 |
| MATELE3X35TT | m | Conductor electrico 3 x 35 + TTCu (material; 23/10/2018) | 1 | 12.55 | 12.55 |
| %15-APANTALLA | % | Cable apantallado-15% | 15 % | 15.18 | 2.28 |
| %P.P.PIEZELEC | % | P.P. piezas material vario electricidad | 3 % | 17.46 | 0.52 |
|  |  | Total |  |  | 17.99 |

**P5ELEM4X1.5T2** m Manguera electrica 4 x 1.5 + TT 1.5mm2 Cu Apantallado (22/11/2011)
0 m × 5.11 (5.42 con costes indirectos) = 0.00
Manguera eléctrica apantallada de 4 x 1.5 mm2 más conductor de tierra, aislamiento 0.6/1 kv,Cobre flexible XLPE+Pol,RF - No propagador incendio y emisión humos y opacidad reducida, resistente al fuego -. Desig. UNE: RZ1-K(AS+) completo, incluso fijaciones, terminales de presión, bornas y demás accesorios, totalmente instalado.

| Código | Ud | Descripción | Rendimiento | Precio | Importe |
|---|---|---|---|---|---|
| MAO-004D | h | Oficial 1ª eléctrico | 0.15 | 17.53 | 2.63 |
| MATELE4X1.5TT | m | Conductor electrico 4 x 1.5 + TTCu | 1 | 1.68 | 1.68 |
| %15-APANTALLA | % | Cable apantallado-15% | 15 % | 4.31 | 0.65 |
| %P.P.PIEZELEC | % | P.P. piezas material vario electricidad | 3 % | 4.96 | 0.15 |
|  |  | Total |  |  | 5.11 |

**P5ELEM4X2.5T2** m Manguera electrica 4 x 2.5 + TT 2.5mm2 Cu Apantallado (22/11/2011)
135 m × 5.64 (5.98 con costes indirectos) = 807.30
Manguera eléctrica apantallada de 4 x 2.5 mm2 más conductor de tierra, aislamiento 0.6/1 kv,Cobre flexible flexible XLPE+Pol,RF - No propagador incendio y emisión humos y opacidad reducida, resistente al fuego -. Desig. UNE: RZ1-K(AS+) completo, incluso fijaciones, terminales de presión, bornas y demás accesorios, totalmente instalado.

| Código | Ud | Descripción | Rendimiento | Precio | Importe |
|---|---|---|---|---|---|
| MAO-004D | h | Oficial 1ª eléctrico | 0.15 | 17.53 | 2.630 |
| MATELE4X2.5TT | m | Conductor electrico 4 x 2.5 + TTCu | 1 | 2.12 | 2.120 |
| %15-APANTALLA | % | Cable apantallado-15% | 15 % | 4.750 | 0.713 |
| %P.P.PIEZELEC | % | P.P. piezas material vario electricidad | 3 % | 5.463 | 0.164 |
|  |  | Total |  |  | 5.64 |

| Medición | Uds. | Parcial |
|---|---|---|
| L-4.1 Tamiz-1 | 25 | 25.00 |
| L-4.2 Tamiz-2 | 20 | 20.00 |
| L-5,14 Intrusismo | 60 | 60.00 |
| L-5,15 Detec. Gases | 30 | 30.00 |
| Total |  | 135 |

**P5ELEM4X1.5TT** m Manguera electrica 4 x 1.5 + TT1.5 mm2 Cu
0 m × 4.44 (4.71 con costes indirectos) = 0.00

**P5ELEM4X2.5TT** m Manguera electrica 4 x 2.5 + TT2.5 mm2 Cu
10 m × 4.89 (5.18 con costes indirectos) = 51.80

| Medición | Uds. | Largo | Parcial |
|---|---|---|---|
| Varios s/ nec ** | 1 | 10 | 10.00 |
| Total |  |  | 10 |

**P5ELEM4X4TT** m Manguera electrica 4 x 4 + TT4 mm2 Cu (22/11/2011)
5 m × 4.64 (4.92 con costes indirectos) = 24.60
Manguera eléctrica de 4 x 4 mm2 más conductor de tierra de misma sección, aislamiento 0.6/1 kv,Cobre flexible flexible XLPE+Pol,RF - No propagador incendio y emisión humos y opacidad reducida, resistente al fuego -. Desig. UNE: RZ1-K(AS+) completo, incluso fijaciones, terminales de presión, bornas y demás accesorios, totalmente instalado.

| Código | Ud | Descripción | Rendimiento | Precio | Importe |
|---|---|---|---|---|---|
| MAO-004D | h | Oficial 1ª eléctrico | 0.15 | 17.53 | 2.63 |
| MATELE4X4TT | m | Conductor electrico 4 x 4 + TTCu (material; 24/07/2013) | 1 | 1.87 | 1.87 |
| %P.P.PIEZELEC | % | P.P. piezas material vario electricidad | 3 % | 4.50 | 0.14 |
|  |  | Total |  |  | 4.64 |

| Medición | Uds. | Parcial |
|---|---|---|
| L-7 (Reserva) | 5 | 5.00 |
| Total |  | 5 |

**P5ELEM4X6TT** m Manguera electrica 4 x 6 + TT6 mm2 Cu
30 m × 8.06 (8.54 con costes indirectos) = 256.20

| Medición | Uds. | Parcial |
|---|---|---|
| L5,16,1 (Reserva) | 15 | 15.00 |
| L5,16,2 (Reserva) | 15 | 15.00 |
| Total |  | 30 |

**P5ELEM4X16TT** m Manguera electrica 4 x 16 + TT16 mm2 Cu (22/11/2011)
10 m × 10.49 (11.12 con costes indirectos) = 111.20
Manguera eléctrica de 4 x 16 mm2 más conductor de tierra, aislamiento 0.6/1 kv,Cobre flexible flexible XLPE+Pol,RF - No propagador incendio y emisión humos y opacidad reducida, resistente al fuego -. Desig. UNE: RZ1-K(AS+) completo, incluso fijaciones, terminales de presión, bornas y demás accesorios, totalmente instalado.

| Código | Ud | Descripción | Rendimiento | Precio | Importe |
|---|---|---|---|---|---|
| MAO-004D | h | Oficial 1ª eléctrico | 0.15 | 17.53 | 2.63 |
| MATELE4X16TT | m | Conductor electrico 4 x 16 + TTCu (material; 30/05/2017) | 1 | 7.55 | 7.55 |
| %P.P.PIEZELEC | % | P.P. piezas material vario electricidad | 3 % | 10.18 | 0.31 |
|  |  | Total |  |  | 10.49 |

| Medición | Uds. | Largo | Parcial |
|---|---|---|---|
| Varios s/ nec ** | 1 | 10 | 10.00 |
| Total |  |  | 10 |

**P5ELEM4X35TT** m Manguera electrica 4 x 35 + TT35 mm2 Cu (22/11/2011)
0 m × 16.86 (17.87 con costes indirectos) = 0.00
Manguera eléctrica de 4 x 35 mm2 más conductor de tierra, aislamiento 0.6/1 kv,Cobre flexible flexible XLPE+Pol,RF - No propagador incendio y emisión humos y opacidad reducida, resistente al fuego -. Desig. UNE: RZ1-K(AS+) completo, incluso fijaciones, terminales de presión, bornas y demás accesorios, totalmente instalado.

| Código | Ud | Descripción | Rendimiento | Precio | Importe |
|---|---|---|---|---|---|
| MAO-004D | h | Oficial 1ª eléctrico | 0.15 | 17.53 | 2.63 |
| MATELE4X35TT | m | Conductor electrico 4 x 35 + TTCu (material; 24/09/2015) | 1 | 13.74 | 13.74 |
| %P.P.PIEZELEC | % | P.P. piezas material vario electricidad | 3 % | 16.37 | 0.49 |
|  |  | Total |  |  | 16.86 |

**P5ELEM4X6T2** m Manguera electrica 4 x 6 + TT 6mm2 Cu Apantallado (22/11/2011)
0 m × 9.27 (9.83 con costes indirectos) = 0.00
Manguera eléctrica apantallada de 4 x 6 mm2 más conductor de tierra, aislamiento 0.6/1 kv,Cobre flexible flexible XLPE+Pol,RF - No propagador incendio y emisión humos y opacidad reducida, resistente al fuego -. Desig. UNE: RZ1-K(AS+) completo, incluso fijaciones, terminales de presión, bornas y demás accesorios, totalmente instalado.

| Código | Ud | Descripción | Rendimiento | Precio | Importe |
|---|---|---|---|---|---|
| MAO-004D | h | Oficial 1ª eléctrico | 0.15 | 17.53 | 2.63 |
| MATELE4X6TT | m | Conductor electrico 4 x 6 + TTCu | 1 | 5.2 | 5.20 |
| %15-APANTALLA | % | Cable apantallado-15% | 15 % | 7.83 | 1.17 |
| %P.P.PIEZELEC | % | P.P. piezas material vario electricidad | 3 % | 9.00 | 0.27 |
|  |  | Total |  |  | 9.27 |

**P5ELEM4X10TT** m Manguera electrica 4 x 10 + TT10 mm2 Cu
352 m × 7.94 (8.42 con costes indirectos) = 2963.84

| Medición | Uds. | Parcial |
|---|---|---|
| L-5,9 Al. EB Acceso | 350 | 350.00 |
| L-3,4 Trafo C-3 | 2 | 2.00 |
| Total |  | 352 |

**P5ELEM4X10T2** m Manguera electrica 4 x 10 + TT 10mm2 Cu Apantallado (22/11/2011)
0 m × 9.14 (9.69 con costes indirectos) = 0.00
Manguera eléctrica apantallada de 4 x 10 mm2 más conductor de tierra, aislamiento 0.6/1 kv,Cobre flexible flexible XLPE+Pol,RF - No propagador incendio y emisión humos y opacidad reducida, resistente al fuego -. Desig. UNE: RZ1-K(AS+) completo, incluso fijaciones, terminales de presión, bornas y demás accesorios, totalmente instalado.

| Código | Ud | Descripción | Rendimiento | Precio | Importe |
|---|---|---|---|---|---|
| MAO-004D | h | Oficial 1ª eléctrico | 0.15 | 17.53 | 2.63 |
| MATELE4X10TT | m | Conductor electrico 4 x 10 + TTCu | 1 | 5.08 | 5.08 |
| %15-APANTALLA | % | Cable apantallado-15% | 15 % | 7.71 | 1.16 |
| %P.P.PIEZELEC | % | P.P. piezas material vario electricidad | 3 % | 8.87 | 0.27 |
|  |  | Total |  |  | 9.14 |

**P5ELEM4X16T2** m Manguera electrica 4 x 16 + TT 16mm2 Cu Apantallado (22/11/2011)
0 m × 12.06 (12.78 con costes indirectos) = 0.00
Manguera eléctrica apantallada de 4 x 16 mm2 más conductor de tierra, aislamiento 0.6/1 kv,Cobre flexible flexible XLPE+Pol,RF - No propagador incendio y emisión humos y opacidad reducida, resistente al fuego -. Desig. UNE: RZ1-K(AS+) completo, incluso fijaciones, terminales de presión, bornas y demás accesorios, totalmente instalado.

| Código | Ud | Descripción | Rendimiento | Precio | Importe |
|---|---|---|---|---|---|
| MAO-004D | h | Oficial 1ª eléctrico | 0.15 | 17.53 | 2.63 |
| MATELE4X16TT | m | Conductor electrico 4 x 16 + TTCu | 1 | 7.55 | 7.55 |
| %15-APANTALLA | % | Cable apantallado-15% | 15 % | 10.18 | 1.53 |
| %P.P.PIEZELEC | % | P.P. piezas material vario electricidad | 3 % | 11.71 | 0.35 |
|  |  | Total |  |  | 12.06 |

**P5ELEM4X25TT** m Manguera electrica 4 x 25 + TT mm2 Cu
0 m × 13.41 (14.21 con costes indirectos) = 0.00

**P5ELEM4X25T2** m Manguera electrica 4 x 25 + TT 25mm2 Cu Apantallado (24/10/2011)
0 m × 15.42 (16.35 con costes indirectos) = 0.00
Manguera eléctrica apantallada de 4 x 25 mm2 más conductor de tierra, aislamiento 0.6/1 kv,Cobre flexible flexible XLPE+Pol,RF - No propagador incendio y emisión humos y opacidad reducida, resistente al fuego -. Desig. UNE: RZ1-K(AS+) completo, incluso fijaciones, terminales de presión, bornas y demás accesorios, totalmente instalado.

| Código | Ud | Descripción | Rendimiento | Precio | Importe |
|---|---|---|---|---|---|
| MAO-004D | h | Oficial 1ª eléctrico | 0.15 | 17.53 | 2.63 |
| MATELE4X25TT | m | Conductor electrico 4 x 25 + TTCu | 1 | 10.39 | 10.39 |
| %15-APANTALLA | % | Cable apantallado-15% | 15 % | 13.02 | 1.95 |
| %P.P.PIEZELEC | % | P.P. piezas material vario electricidad | 3 % | 14.97 | 0.45 |
|  |  | Total |  |  | 15.42 |

**P5ELEM4X50TT** m Manguera electrica 4 x 50 + TT mm2 Cu
0 m × 32.68 (34.64 con costes indirectos) = 0.00

**P5ELEM4X50T2** m Manguera electrica 4 x 50 + TT 50 mm2 Cu Apantallado (22/11/2011)
0 m × 37.59 (39.85 con costes indirectos) = 0.00
Manguera eléctrica apantallada de 4 x 50 mm2 más conductor de tierra, aislamiento 0.6/1 kv,Cobre flexible flexible XLPE+Pol,RF - No propagador incendio y emisión humos y opacidad reducida, resistente al fuego -. Desig. UNE: RZ1-K(AS+) completo, incluso fijaciones, terminales de presión, bornas y demás accesorios, totalmente instalado.

| Código | Ud | Descripción | Rendimiento | Precio | Importe |
|---|---|---|---|---|---|
| MAO-004D | h | Oficial 1ª eléctrico | 0.15 | 17.53 | 2.630 |
| MATELE4X50TT | m | Conductor electrico 4 x 50 + TTCu | 1 | 29.1 | 29.100 |
| %15-APANTALLA | % | Cable apantallado-15% | 15 % | 31.730 | 4.760 |
| %P.P.PIEZELEC | % | P.P. piezas material vario electricidad | 3 % | 36.490 | 1.095 |
|  |  | Total |  |  | 37.59 |

**P5ELEM1X16TT** m Manguera electrica 1 x 16 mm2 Cu
0 m × 5.56 (5.89 con costes indirectos) = 0.00

**P5ELEM1X35TT** m Manguera electrica 1 x 35 mm2 Cu
4 m × 6.7 (7.1 con costes indirectos) = 28.40

| Medición | Uds. | Largo | Parcial |
|---|---|---|---|
| L-5,16 (Reserva) | 1 | 4 | 4.00 |
| Total |  |  | 4 |

**P5ELEM4X35T2** m Manguera electrica 4 x 35 + TT 35mm2 Cu Apantallado (22/11/2011)
0 m × 19.39 (20.55 con costes indirectos) = 0.00
Manguera eléctrica apantallada de 4 x 35 mm2 más conductor de tierra, aislamiento 0.6/1 kv,Cobre flexible flexible XLPE+Pol,RF - No propagador incendio y emisión humos y opacidad reducida, resistente al fuego -. Desig. UNE: RZ1-K(AS+) completo, incluso fijaciones, terminales de presión, bornas y demás accesorios, totalmente instalado.

| Código | Ud | Descripción | Rendimiento | Precio | Importe |
|---|---|---|---|---|---|
| MAO-004D | h | Oficial 1ª eléctrico | 0.15 | 17.53 | 2.63 |
| MATELE4X35TT | m | Conductor electrico 4 x 35 + TTCu | 1 | 13.74 | 13.74 |
| %15-APANTALLA | % | Cable apantallado-15% | 15 % | 16.37 | 2.46 |
| %P.P.PIEZELEC | % | P.P. piezas material vario electricidad | 3 % | 18.83 | 0.56 |
|  |  | Total |  |  | 19.39 |

**P5ELEM1X70** m Manguera electrica 1 x 70 mm2 Cu
0 m × 10.85 (11.5 con costes indirectos) = 0.00

**P5ELEM1X70-2** m Manguera electrica 1 x 70 mm2 Cu Apantallado (22/11/2011)
0 m × 12.47 (13.22 con costes indirectos) = 0.00
Manguera eléctrica apantallada de 1 x 70 mm2, aislamiento 0.6/1 kv,Cobre flexible flexible XLPE+Pol,RF - No propagador incendio y emisión humos y opacidad reducida, resistente al fuego -. Desig. UNE: RZ1-K(AS+) completo, incluso fijaciones, terminales de presión, bornas y demás accesorios, totalmente instalado.

| Código | Ud | Descripción | Rendimiento | Precio | Importe |
|---|---|---|---|---|---|
| MAO-004D | h | Oficial 1ª eléctrico | 0.15 | 17.53 | 2.63 |
| MATELE70 | m | Conductor electrico 1 x 70 Cu | 1 | 7.9 | 7.90 |
| %15-APANTALLA | % | Cable apantallado-15% | 15 % | 10.53 | 1.58 |
| %P.P.PIEZELEC | % | P.P. piezas material vario electricidad | 3 % | 12.11 | 0.36 |
|  |  | Total |  |  | 12.47 |

**P5ELEM1X95** m Manguera electrica 1 x 95 mm2 Cu
0 m × 14.96 (15.86 con costes indirectos) = 0.00

**P5ELEM1X95-2** m Manguera electrica 1 x 95 mm2 Cu Apantallado (22/11/2011)
0 m × 17.2 (18.23 con costes indirectos) = 0.00
Manguera eléctrica apantallada de 1 x 95 mm2, aislamiento 0.6/1 kv,Cobre flexible flexible XLPE+Pol,RF - No propagador incendio y emisión humos y opacidad reducida, resistente al fuego -. Desig. UNE: RZ1-K(AS+) completo, incluso fijaciones, terminales de presión, bornas y demás accesorios, totalmente instalado.

| Código | Ud | Descripción | Rendimiento | Precio | Importe |
|---|---|---|---|---|---|
| MAO-004D | h | Oficial 1ª eléctrico | 0.15 | 17.53 | 2.63 |
| MATELE95 | m | Conductor electrico 1 x 95 Cu | 1 | 11.89 | 11.89 |
| %15-APANTALLA | % | Cable apantallado-15% | 15 % | 14.52 | 2.18 |
| %P.P.PIEZELEC | % | P.P. piezas material vario electricidad | 3 % | 16.70 | 0.50 |
|  |  | Total |  |  | 17.2 |

**P5ELEM1X120-2** m Manguera electrica 1 x 120 mm2 Cu Apantallado (22/11/2011)
0 m × 20.22 (21.43 con costes indirectos) = 0.00
Manguera eléctrica apantallada de 1 x 120 mm2, aislamiento 0.6/1 kv,Cobre flexible XLPE+Pol,RF - No propagador incendio y emisión humos y opacidad reducida, resistente al fuego -. Desig. UNE: RZ1-K(AS+) completo, incluso fijaciones, terminales de presión, bornas y demás accesorios, totalmente instalado.

| Código | Ud | Descripción | Rendimiento | Precio | Importe |
|---|---|---|---|---|---|
| MAO-004D | h | Oficial 1ª eléctrico | 0.15 | 17.53 | 2.63 |
| MATELE120 | m | Conductor electrico 1 x 120 Cu (material; 13/10/2015) | 1 | 14.43 | 14.43 |
| %15-APANTALLA | % | Cable apantallado-15% | 15 % | 17.06 | 2.56 |
| %P.P.PIEZELEC | % | P.P. piezas material vario electricidad | 3 % | 19.62 | 0.59 |
|  |  | Total |  |  | 20.22 |

**P5ELEM1X120** m Manguera electrica 1 x 120 mm2 Cu (22/11/2011)
0 m × 17.57 (18.62 con costes indirectos) = 0.00
Manguera eléctrica de 1 x 120 mm2, aislamiento 0.6/1 kv,Cobre flexible XLPE+Pol,RF - No propagador incendio y emisión humos y opacidad reducida, resistente al fuego -. Desig. UNE: RZ1-K(AS+) completo, incluso fijaciones, terminales de presión, bornas y demás accesorios, totalmente instalado.

| Código | Ud | Descripción | Rendimiento | Precio | Importe |
|---|---|---|---|---|---|
| MAO-004D | h | Oficial 1ª eléctrico | 0.15 | 17.53 | 2.63 |
| MATELE120 | m | Conductor electrico 1 x 120 Cu | 1 | 14.43 | 14.43 |
| %P.P.PIEZELEC | % | P.P. piezas material vario electricidad | 3 % | 17.06 | 0.51 |
|  |  | Total |  |  | 17.57 |

**P5ELEM1X180** m Manguera electrica 1 x 180 mm2 Cu (22/11/2011)
0 m × 23.94 (25.38 con costes indirectos) = 0.00
Manguera eléctrica de 1 x 180 mm2, aislamiento 0.6/1 kv,Cobre flexible XLPE+Pol,RF - No propagador incendio y emisión humos y opacidad reducida, resistente al fuego -. Desig. UNE: RZ1-K(AS+) completo, incluso fijaciones, terminales de presión, bornas y demás accesorios, totalmente instalado.

| Código | Ud | Descripción | Rendimiento | Precio | Importe |
|---|---|---|---|---|---|
| MAO-004D | h | Oficial 1ª eléctrico | 0.15 | 17.53 | 2.63 |
| MATELE180 | m | Conductor electrico 1 x 180 Cu (material; 22/10/2015) | 1 | 20.61 | 20.61 |
| %P.P.PIEZELEC | % | P.P. piezas material vario electricidad | 3 % | 23.24 | 0.70 |
|  |  | Total |  |  | 23.94 |

**P5ELEM1X185** m Manguera electrica 1 x 185 mm2 Cu (22/11/2011)
0 m × 21.03 (22.29 con costes indirectos) = 0.00
Manguera eléctrica de 1 x 150 mm2, aislamiento 0.6/1 kv,Cobre flexible XLPE+Pol,RF - No propagador incendio y emisión humos y opacidad reducida, resistente al fuego -. Desig. UNE: RZ1-K(AS+) completo, incluso fijaciones, terminales de presión, bornas y demás accesorios, totalmente instalado.

| Código | Ud | Descripción | Rendimiento | Precio | Importe |
|---|---|---|---|---|---|
| MAO-004D | h | Oficial 1ª eléctrico | 0.15 | 17.53 | 2.63 |
| MATELE185 | m | Conductor electrico 1 x 185 Cu (material; 13/10/2015) | 1 | 17.79 | 17.79 |
| %P.P.PIEZELEC | % | P.P. piezas material vario electricidad | 3 % | 20.42 | 0.61 |
|  |  | Total |  |  | 21.03 |

**P5ELEM1X150** m Manguera electrica 1 x 150 mm2 Cu
0 m × 24.42 (25.89 con costes indirectos) = 0.00

**P5ELEM1X150-2** m Manguera electrica 1 x 150 mm2 Cu Apantallado (24/10/2011)
0 m × 28.09 (29.78 con costes indirectos) = 0.00
Manguera eléctrica apantallada de 1 x 150 mm2, aislamiento 0.6/1 kv,Cobre flexible XLPE+Pol,RF - No propagador incendio y emisión humos y opacidad reducida, resistente al fuego -. Desig. UNE: RZ1-K(AS+) completo, incluso fijaciones, terminales de presión, bornas y demás accesorios, totalmente instalado.

| Código | Ud | Descripción | Rendimiento | Precio | Importe |
|---|---|---|---|---|---|
| MAO-004D | h | Oficial 1ª eléctrico | 0.15 | 17.53 | 2.63 |
| MATELE150 | m | Conductor electrico 1 x 150 Cu | 1 | 21.08 | 21.08 |
| %15-APANTALLA | % | Cable apantallado-15% | 15 % | 23.71 | 3.56 |
| %P.P.PIEZELEC | % | P.P. piezas material vario electricidad | 3 % | 27.27 | 0.82 |
|  |  | Total |  |  | 28.09 |

**P5ELEM1X185-2** m Manguera electrica 1 x 185 mm2 Cu Apantallado (22/11/2011)
0 m × 24.19 (25.64 con costes indirectos) = 0.00
Manguera eléctrica apantallada de 1 x 185 mm2, aislamiento 0.6/1 kv,Cobre flexible XLPE+Pol,RF - No propagador incendio y emisión humos y opacidad reducida, resistente al fuego -. Desig. UNE: RZ1-K(AS+) completo, incluso fijaciones, terminales de presión, bornas y demás accesorios, totalmente instalado.

| Código | Ud | Descripción | Rendimiento | Precio | Importe |
|---|---|---|---|---|---|
| MAO-004D | h | Oficial 1ª eléctrico | 0.15 | 17.53 | 2.630 |
| MATELE185 | m | Conductor electrico 1 x 185 Cu | 1 | 17.79 | 17.790 |
| %15-APANTALLA | % | Cable apantallado-15% | 15 % | 20.420 | 3.063 |
| %P.P.PIEZELEC | % | P.P. piezas material vario electricidad | 3 % | 23.483 | 0.704 |
|  |  | Total |  |  | 24.19 |

**P5ELEM01** Ud Conjunto pequeño material líneas BT (17/09/2015)
1 Ud × 1587.1 (1682.33 con costes indirectos) = 1682.33
Conjunto de pequeño material para líneas de BT soportes, fijaciones, abrazaderas racores, etc. Para alimentación a cuadros, etc.

| Código | Ud | Descripción | Rendimiento | Precio | Importe |
|---|---|---|---|---|---|
| MATP5ELEM01 | Ud | Pequeño mat electricidad BT (material; 12/06/2017) | 1 | 1442.82 | 1442.82 |
| %MONT-10 | % | Montaje-10% equipos | 10 % | 1442.82 | 144.28 |
|  |  | Total |  |  | 1587.1 |

Relación comercial: 000, 3111, 001, 0, 002, 003, 004, 005

| Medición | Uds. | Parcial |
|---|---|---|
| general | 1 | 1.00 |
| Total |  | 1 |

**P5ELEM1X16A** m Manguera electrica 1 x 16 mm2 Al (22/11/2011)
0 m × 3.22 (3.41 con costes indirectos) = 0.00
Manguera eléctrica de 1 x 16 mm2, aislamiento 0.6/1 kv,Aluminio flexible XLPE+Pol,RF - No propagador incendio y emisión humos y opacidad reducida, resistente al fuego -. Desig. UNE: RZ1-K(AS+) completo, incluso fijaciones, terminales de presión, bornas y demás accesorios, totalmente instalado.

| Código | Ud | Descripción | Rendimiento | Precio | Importe |
|---|---|---|---|---|---|
| MATELE16AL | m | Conductor electrico 1 x 16 Al (material; 02/06/2017) | 1 | 0.57 | 0.57 |
| %P.P.PIEZELEC | % | P.P. piezas material vario electricidad | 3 % | 0.57 | 0.02 |
| MAO-004D | h | Oficial 1ª eléctrico | 0.15 | 17.53 | 2.63 |
|  |  | Total |  |  | 3.22 |

**P5ELEM2X16A** m Manguera electrica 2 x 16 mm2 Al (22/11/2011)
0 m × 3.8 (4.03 con costes indirectos) = 0.00
Manguera eléctrica de 2 x 16 mm2, aislamiento 0.6/1 kv,Aluminio flexible XLPE+Pol,RF - No propagador incendio y emisión humos y opacidad reducida, resistente al fuego -. Desig. UNE: RZ1-K(AS+) completo, incluso fijaciones, terminales de presión, bornas y demás accesorios, totalmente instalado.

| Código | Ud | Descripción | Rendimiento | Precio | Importe |
|---|---|---|---|---|---|
| MATELE16AL | m | Conductor electrico 1 x 16 Al | 2 | 0.57 | 1.14 |
| %P.P.PIEZELEC | % | P.P. piezas material vario electricidad | 3 % | 1.14 | 0.03 |
| MAO-004D | h | Oficial 1ª eléctrico | 0.15 | 17.53 | 2.63 |
|  |  | Total |  |  | 3.8 |

**P5ELEM3X16A** m Manguera electrica 3 x 16 mm2 Al (22/11/2011)
0 m × 4.39 (4.65 con costes indirectos) = 0.00
Manguera eléctrica de 3 x 16 mm2, aislamiento 0.6/1 kv,Aluminio flexible XLPE+Pol,RF - No propagador incendio y emisión humos y opacidad reducida, resistente al fuego -. Desig. UNE: RZ1-K(AS+) completo, incluso fijaciones, terminales de presión, bornas y demás accesorios, totalmente instalado.

| Código | Ud | Descripción | Rendimiento | Precio | Importe |
|---|---|---|---|---|---|
| MATELE16AL | m | Conductor electrico 1 x 16 Al | 3 | 0.57 | 1.71 |
| %P.P.PIEZELEC | % | P.P. piezas material vario electricidad | 3 % | 1.71 | 0.05 |
| MAO-004D | h | Oficial 1ª eléctrico | 0.15 | 17.53 | 2.63 |
|  |  | Total |  |  | 4.39 |

**P5ELEM4X16A** m Manguera electrica 4 x 16 mm2 Al (22/11/2011)
0 m × 4.98 (5.28 con costes indirectos) = 0.00
Manguera eléctrica de 4 x 16 mm2, aislamiento 0.6/1 kv,Aluminio flexible XLPE+Pol,RF - No propagador incendio y emisión humos y opacidad reducida, resistente al fuego -. Desig. UNE: RZ1-K(AS+) completo, incluso fijaciones, terminales de presión, bornas y demás accesorios, totalmente instalado.

| Código | Ud | Descripción | Rendimiento | Precio | Importe |
|---|---|---|---|---|---|
| MATELE16AL | m | Conductor electrico 1 x 16 Al | 4 | 0.57 | 2.28 |
| %P.P.PIEZELEC | % | P.P. piezas material vario electricidad | 3 % | 2.28 | 0.07 |
| MAO-004D | h | Oficial 1ª eléctrico | 0.15 | 17.53 | 2.63 |
|  |  | Total |  |  | 4.98 |

**P5ELEM3X16TA2** m Manguera electrica 3 x 16 mm2+16TT Al Apantallado (22/11/2011)
115 m × 5.61 (5.95 con costes indirectos) = 684.25
Manguera eléctrica de 3 x 16 mm2+16TT Apantallado, aislamiento 0.6/1 kv,Aluminio flexible XLPE+Pol,RF - No propagador incendio y emisión humos y opacidad reducida, resistente al fuego -. Desig. UNE: RZ1-K(AS+) completo, incluso fijaciones, terminales de presión, bornas y demás accesorios, totalmente instalado.

| Código | Ud | Descripción | Rendimiento | Precio | Importe |
|---|---|---|---|---|---|
| MATELE16AL | m | Conductor electrico 1 x 16 Al | 4 | 0.57 | 2.28 |
| %P.P.PIEZELEC | % | P.P. piezas material vario electricidad | 3 % | 2.28 | 0.07 |
| %10-MONTAJE | % | Montaje y pruebas-10% | 10 % | 2.35 | 0.24 |
| %15-APANTALLA | % | Cable apantallado-15% | 15 % | 2.59 | 0.39 |
| MAO-004D | h | Oficial 1ª eléctrico | 0.15 | 17.53 | 2.63 |
|  |  | Total |  |  | 5.61 |

| Medición | Uds. | Parcial |
|---|---|---|
| Variador Nº4 | 5 | 5.00 |
| L-1,4 Bomba-4 | 25 | 25.00 |
| Variador Nº5 | 5 | 5.00 |
| L-1,5 Bomba-5 | 25 | 25.00 |
| Variador Nº6 | 5 | 5.00 |
| L-1,6 Bomba-6(Res) | 25 | 25.00 |
| L-3,1 Variador | 5 | 5.00 |
| L-3.1Desodorización | 20 | 20.00 |
| Total |  | 115 |

**P5ELEM2X16TTA** m Manguera electrica 2 x 16 mm2+16TT Al (22/11/2011)
0 m × 4.39 (4.65 con costes indirectos) = 0.00
Manguera eléctrica de 2 x 16 mm2+16TT, aislamiento 0.6/1 kv,Aluminio flexible XLPE+Pol,RF - No propagador incendio y emisión humos y opacidad reducida, resistente al fuego -. Desig. UNE: RZ1-K(AS+) completo, incluso fijaciones, terminales de presión, bornas y demás accesorios, totalmente instalado.

| Código | Ud | Descripción | Rendimiento | Precio | Importe |
|---|---|---|---|---|---|
| MATELE16AL | m | Conductor electrico 1 x 16 Al | 3 | 0.57 | 1.71 |
| %P.P.PIEZELEC | % | P.P. piezas material vario electricidad | 3 % | 1.71 | 0.05 |
| MAO-004D | h | Oficial 1ª eléctrico | 0.15 | 17.53 | 2.63 |
|  |  | Total |  |  | 4.39 |

**P5ELEM3X16TTA** m Manguera electrica 3 x 16 mm2+16TT Al (22/11/2011)
0 m × 4.98 (5.28 con costes indirectos) = 0.00
Manguera eléctrica de 3 x 16 mm2+16TT, aislamiento 0.6/1 kv,Aluminio flexible XLPE+Pol,RF - No propagador incendio y emisión humos y opacidad reducida, resistente al fuego -. Desig. UNE: RZ1-K(AS+) completo, incluso fijaciones, terminales de presión, bornas y demás accesorios, totalmente instalado.

| Código | Ud | Descripción | Rendimiento | Precio | Importe |
|---|---|---|---|---|---|
| MATELE16AL | m | Conductor electrico 1 x 16 Al | 4 | 0.57 | 2.28 |
| %P.P.PIEZELEC | % | P.P. piezas material vario electricidad | 3 % | 2.28 | 0.07 |
| MAO-004D | h | Oficial 1ª eléctrico | 0.15 | 17.53 | 2.63 |
|  |  | Total |  |  | 4.98 |

**P5ELEM4X16TTA** m Manguera electrica 4 x 16 mm2+16TT Al (22/11/2011)
15 m × 5.57 (5.9 con costes indirectos) = 88.50
Manguera eléctrica de 4 x 16 mm2+16TT, aislamiento 0.6/1 kv,Aluminio flexible XLPE+Pol,RF - No propagador incendio y emisión humos y opacidad reducida, resistente al fuego -. Desig. UNE: RZ1-K(AS+) completo, incluso fijaciones, terminales de presión, bornas y demás accesorios, totalmente instalado.

| Código | Ud | Descripción | Rendimiento | Precio | Importe |
|---|---|---|---|---|---|
| MATELE16AL | m | Conductor electrico 1 x 16 Al | 5 | 0.57 | 2.85 |
| %P.P.PIEZELEC | % | P.P. piezas material vario electricidad | 3 % | 2.85 | 0.09 |
| MAO-004D | h | Oficial 1ª eléctrico | 0.15 | 17.53 | 2.63 |
|  |  | Total |  |  | 5.57 |

| Medición | Uds. | Parcial |
|---|---|---|
| L-2 Rejas y Sinfin | 5 | 5.00 |
| L-3 Desodorización | 5 | 5.00 |
| L-4 Limpieza/Alivio | 5 | 5.00 |
| Total |  | 15 |

**P5ELEM3X25TTA** m Manguera electrica 3 x 25 mm2+16TT Al Apantallado (22/11/2011)
0 m × 39.95 (42.35 con costes indirectos) = 0.00
Manguera eléctrica apantallada de 3 x 25 mm2+16TT, aislamiento 0.6/1 kv,Aluminio flexible XLPE+Pol,RF - No propagador incendio y emisión humos y opacidad reducida, resistente al fuego -. Desig. UNE: RZ1-K(AS+) completo, incluso fijaciones, terminales de presión, bornas y demás accesorios, totalmente instalado.

| Código | Ud | Descripción | Rendimiento | Precio | Importe |
|---|---|---|---|---|---|
| MATELE16AL | m | Conductor electrico 1 x 16 Al | 1 | 0.57 | 0.57 |
| MATELE25AL | m | Conductor 1x25 Al (material; 14/06/2017) | 3 | 10.31 | 30.93 |
| %15-APANTALLA | % | Cable apantallado-15% | 15 % | 31.50 | 4.73 |
| %P.P.PIEZELEC | % | P.P. piezas material vario electricidad | 3 % | 36.23 | 1.09 |
| MAO-004D | h | Oficial 1ª eléctrico | 0.15 | 17.53 | 2.63 |
|  |  | Total |  |  | 39.95 |

**P5ELEM4X25TTA** m Manguera electrica 4 x 25 mm2+16TT Al (22/11/2011)
0 m × 45.69 (48.43 con costes indirectos) = 0.00
Manguera eléctrica de 4 x 25 mm2+16TT, aislamiento 0.6/1 kv,Aluminio flexible XLPE+Pol,RF - No propagador incendio y emisión humos y opacidad reducida, resistente al fuego -. Desig. UNE: RZ1-K(AS+) completo, incluso fijaciones, terminales de presión, bornas y demás accesorios, totalmente instalado.

| Código | Ud | Descripción | Rendimiento | Precio | Importe |
|---|---|---|---|---|---|
| MATELE25AL | m | Conductor 1x25 Al | 4 | 10.31 | 41.24 |
| MATELE16AL | m | Conductor electrico 1 x 16 Al | 1 | 0.57 | 0.57 |
| %P.P.PIEZELEC | % | P.P. piezas material vario electricidad | 3 % | 41.81 | 1.25 |
| MAO-004D | h | Oficial 1ª eléctrico | 0.15 | 17.53 | 2.63 |
|  |  | Total |  |  | 45.69 |

**P5ELEM1X35A2** m Manguera electrica 1 x35 Al mm2 Apantallado (22/11/2011)
5 m × 4.09 (4.34 con costes indirectos) = 21.70
Manguera eléctrica de 1 x 35 mm2 apantallado, aislamiento 0.6/1 kv,Aluminio flexible completo, incluso fijaciones, terminales de presión, bornas y demás accesorios, totalmente instalado.

| Código | Ud | Descripción | Rendimiento | Precio | Importe |
|---|---|---|---|---|---|
| MATELE35AL | m | Conductor electrico 1 x 35 Al (material; 13/06/2017) | 1 | 1.24 | 1.24 |
| %15-APANTALLA | % | Cable apantallado-15% | 15 % | 1.24 | 0.19 |
| %P.P.PIEZELEC | % | P.P. piezas material vario electricidad | 3 % | 1.43 | 0.04 |
| MAO-004D | h | Oficial 1ª eléctrico | 0.15 | 17.53 | 2.63 |
|  |  | Total |  |  | 4.09 |

| Medición | Uds. | Largo | Parcial |
|---|---|---|---|
| Varios | 1 | 5 | 5.00 |
| Total |  |  | 5 |

**P5ELEM1X50A2** m Manguera electrica 1 x 50 Al mm2 Apantallado (22/11/2011)
5 m × 7.36 (7.8 con costes indirectos) = 39.00
Manguera eléctrica de 1 x 50 mm2 apantallado, aislamiento 0.6/1 kv,Aluminio flexible completo, incluso fijaciones, terminales de presión, bornas y demás accesorios, totalmente instalado.

| Código | Ud | Descripción | Rendimiento | Precio | Importe |
|---|---|---|---|---|---|
| MATELE50AL | m | Conductor electrico 1 x 50 Al (material; 09/06/2017) | 1 | 3.99 | 3.99 |
| %P.P.PIEZELEC | % | P.P. piezas material vario electricidad | 3 % | 3.99 | 0.12 |
| %15-APANTALLA | % | Cable apantallado-15% | 15 % | 4.11 | 0.62 |
| MAO-004D | h | Oficial 1ª eléctrico | 0.15 | 17.53 | 2.63 |
|  |  | Total |  |  | 7.36 |

| Medición | Uds. | Largo | Parcial |
|---|---|---|---|
| Varios | 1 | 5 | 5.00 |
| Total |  |  | 5 |

**P5ELEM1X70A** m Manguera electrica 1 x 70 Al mm2 (22/11/2011)
20 m × 9.06 (9.6 con costes indirectos) = 192.00
Manguera eléctrica de 1 x 70 mm2, aislamiento 0.6/1 kv,Aluminio flexible completo, incluso fijaciones, terminales de presión, bornas y demás accesorios, totalmente instalado.

| Código | Ud | Descripción | Rendimiento | Precio | Importe |
|---|---|---|---|---|---|
| MATELE70AL | m | Conductor electrico 1 x 70 Al (material; 13/06/2017) | 1 | 5.43 | 5.43 |
| %P.P.PIEZELEC | % | P.P. piezas material vario electricidad | 3 % | 5.43 | 0.16 |
| %15-APANTALLA | % | Cable apantallado-15% | 15 % | 5.59 | 0.84 |
| MAO-004D | h | Oficial 1ª eléctrico | 0.15 | 17.53 | 2.63 |
|  |  | Total |  |  | 9.06 |

| Medición | Uds. | Largo | Parcial |
|---|---|---|---|
| L-5 Alumb+Fuerza | 5 | 4 | 20.00 |
| Total |  |  | 20 |

**P5ELEM1X70A2** m Manguera electrica 1 x 70 Al mm2 Apantallado (22/11/2011)
5 m × 9.06 (9.6 con costes indirectos) = 48.00
Manguera eléctrica de 1 x 70 mm2 apantallado, aislamiento 0.6/1 kv,Aluminio flexible completo, incluso fijaciones, terminales de presión, bornas y demás accesorios, totalmente instalado.

| Código | Ud | Descripción | Rendimiento | Precio | Importe |
|---|---|---|---|---|---|
| MATELE70AL | m | Conductor electrico 1 x 70 Al | 1 | 5.43 | 5.43 |
| %P.P.PIEZELEC | % | P.P. piezas material vario electricidad | 3 % | 5.43 | 0.16 |
| %15-APANTALLA | % | Cable apantallado-15% | 15 % | 5.59 | 0.84 |
| MAO-004D | h | Oficial 1ª eléctrico | 0.15 | 17.53 | 2.63 |
|  |  | Total |  |  | 9.06 |

| Medición | Uds. | Largo | Parcial |
|---|---|---|---|
| Varios s/ n obra ** | 1 | 5 | 5.00 |
| Total |  |  | 5 |

**P5ELEM1X95A2** m Manguera electrica 1 x 95 Al mm2 Apantallado (22/11/2011)
345 m × 12.46 (13.21 con costes indirectos) = 4557.45
Manguera eléctrica de 1 x 95 mm2 apantallado, aislamiento 0.6/1 kv,Aluminio flexible completo, incluso fijaciones, terminales de presión, bornas y demás accesorios, totalmente instalado.

| Código | Ud | Descripción | Rendimiento | Precio | Importe |
|---|---|---|---|---|---|
| MAO-004D | h | Oficial 1ª eléctrico | 0.15 | 17.53 | 2.630 |
| MATELE95AL | m | Conductor electrico 1 x 95 Al | 1 | 7.89 | 7.890 |
| %P.P.PIEZELEC | % | P.P. piezas material vario electricidad | 3 % | 10.520 | 0.316 |
| %15-APANTALLA | % | Cable apantallado-15% | 15 % | 10.836 | 1.625 |
|  |  | Total |  |  | 12.46 |

| Medición | Uds. | Largo | Parcial |
|---|---|---|---|
| L-1 Bombeo | 5 | 3 | 15.00 |
| Generador | 20 | 3 | 60.00 |
| Variador Nº1 | 5 | 3 | 15.00 |
| L-1,1 Bomba-1 Pluvi | 25 | 3 | 75.00 |
| Variador Nº2 | 5 | 3 | 15.00 |
| L-1,2 Bomba-2 Pluvi | 25 | 3 | 75.00 |
| Variador Nº3 | 5 | 3 | 15.00 |
| L-1,3 Bomba-3 Pluvi | 25 | 3 | 75.00 |
| Total |  |  | 345 |

**P5ELEM1X120A2** m Manguera electrica 1 x 120 Al mm2 Apantallado (24/10/2011)
0 m × 17.94 (19.02 con costes indirectos) = 0.00
Manguera eléctrica de 1 x 120 mm2 apantallado, aislamiento 0.6/1 kv,Aluminio flexible completo, incluso fijaciones, terminales de presión, bornas y demás accesorios, totalmente instalado.

| Código | Ud | Descripción | Rendimiento | Precio | Importe |
|---|---|---|---|---|---|
| MATELE120AL | m | Conductor electrico 1 x 120 Al | 1 | 12.92 | 12.92 |
| %P.P.PIEZELEC | % | P.P. piezas material vario electricidad | 3 % | 12.92 | 0.39 |
| %15-APANTALLA | % | Cable apantallado-15% | 15 % | 13.31 | 2.00 |
| MAO-004D | h | Oficial 1ª eléctrico | 0.15 | 17.53 | 2.63 |
|  |  | Total |  |  | 17.94 |

**P5ELEM1X150A2** m Manguera electrica 1 x 150 Al mm2 Apantallado (22/11/2011)
570 m × 16.4 (17.38 con costes indirectos) = 9906.60
Manguera eléctrica de 1 x 150 mm2 apantallado, aislamiento 0.6/1 kv,Aluminio flexible completo, incluso fijaciones, terminales de presión, bornas y demás accesorios, totalmente instalado.

| Código | Ud | Descripción | Rendimiento | Precio | Importe |
|---|---|---|---|---|---|
| MATELE150AL | m | Conductor electrico 1 x 150 Al | 1 | 11.63 | 11.63 |
| %15-APANTALLA | % | Cable apantallado-15% | 15 % | 11.63 | 1.74 |
| %P.P.PIEZELEC | % | P.P. piezas material vario electricidad | 3 % | 13.37 | 0.40 |
| MAO-004D | h | Oficial 1ª eléctrico | 0.15 | 17.53 | 2.63 |
|  |  | Total |  |  | 16.4 |

| Medición | Uds. | Largo | Ancho | Parcial |
|---|---|---|---|---|
| L-1 Bombeo | 5 | 3 | 4 | 60.00 |
| Generador | 20 | 3 | 4 | 240.00 |
| Variador Nº1 | 5 | 3 |  | 15.00 |
| L-1,1 Bomba-1 Pluvi | 25 | 3 |  | 75.00 |
| Variador Nº2 | 5 | 3 |  | 15.00 |
| L-1,2 Bomba-2 Pluvi | 25 | 3 |  | 75.00 |
| Variador Nº3 | 5 | 3 |  | 15.00 |
| L-1,3 Bomba-3 Pluvi | 25 | 3 |  | 75.00 |
| Total |  |  |  | 570 |

**P5ELEM1X240A2** m Manguera electrica 1 x 240 Al mm2 Apantallado (22/11/2011)
0 m × 21.03 (22.29 con costes indirectos) = 0.00
Manguera eléctrica de 1 x 240 mm2 apantallado, aislamiento 0.6/1 kv,Aluminio flexible completo, incluso fijaciones, terminales de presión, bornas y demás accesorios, totalmente instalado.

| Código | Ud | Descripción | Rendimiento | Precio | Importe |
|---|---|---|---|---|---|
| MAO-004D | h | Oficial 1ª eléctrico | 0.15 | 17.53 | 2.630 |
| MATELE240AL | m | Conductor electrico 1 x 240 Al | 1 | 15.12 | 15.120 |
| %P.P.PIEZELEC | % | P.P. piezas material vario electricidad | 3 % | 17.750 | 0.533 |
| %15-APANTALLA | % | Cable apantallado-15% | 15 % | 18.283 | 2.742 |
|  |  | Total |  |  | 21.03 |

**P5ELEM1X95A** m Manguera electrica 1 x 95 Al mm2
675 m × 10.84 (11.49 con costes indirectos) = 7755.75

| Medición | Uds. | Largo | Parcial |
|---|---|---|---|
| DERIVACION IND. | 5 | 3 | 15.00 |
| ACOMETIDA | 165 | 4 | 660.00 |
| Total |  |  | 675 |

**P5ELEM1X120A** m Manguera electrica 1 x 120 Al mm2
0 m × 16.02 (16.98 con costes indirectos) = 0.00

**P5ELEM1X150A** m Manguera electrica 1 x 150 Al mm2
0 m × 14.69 (15.57 con costes indirectos) = 0.00

**P5ELEM1X185A** m Manguera electrica 1 x 185 Al mm2 (22/11/2011)
2040 m × 15.64 (16.58 con costes indirectos) = 33823.20
Manguera eléctrica HEPRZ1 1x185 mm2 A1+H16, incluso fijaciones, terminales de presión, bornas y demás accesorios, totalmente instalado.

| Código | Ud | Descripción | Rendimiento | Precio | Importe |
|---|---|---|---|---|---|
| MAO-004D | h | Oficial 1ª eléctrico | 0.15 | 17.53 | 2.63 |
| MATELE185AL | m | Conductor electrico 1 x 185 Al (material; 05/05/2020) | 1 | 12.55 | 12.55 |
| %P.P.PIEZELEC | % | P.P. piezas material vario electricidad | 3 % | 15.18 | 0.46 |
|  |  | Total |  |  | 15.64 |

| Medición | Uds. | Largo | Ancho | Parcial |
|---|---|---|---|---|
| DERIVACION IND. | 5 | 3 | 4 | 60.00 |
| ACOMETIDA | 165 | 4 | 3 | 1980.00 |
| Total |  |  |  | 2040 |

**P5ELEM1X240A** m Manguera electrica 1 x 240 Al mm2
0 m × 18.28 (19.38 con costes indirectos) = 0.00

**P5ELEM95X54TT** m Manguera RZ 0,6/1 KV 3x95 mm2+54TT aéreo Al
0 m × 20.76 (22.01 con costes indirectos) = 0.00

**P5ELEM1X35A** m Manguera electrica 1 x35 Al mm2 (22/11/2011)
5 m × 4.09 (4.34 con costes indirectos) = 21.70
Manguera eléctrica de 1 x 35 mm2 , aislamiento 0.6/1 kv,Aluminio flexible completo, incluso fijaciones, terminales de presión, bornas y demás accesorios, totalmente instalado.

| Código | Ud | Descripción | Rendimiento | Precio | Importe |
|---|---|---|---|---|---|
| MATELE35AL | m | Conductor electrico 1 x 35 Al | 1 | 1.24 | 1.24 |
| %15-APANTALLA | % | Cable apantallado-15% | 15 % | 1.24 | 0.19 |
| %P.P.PIEZELEC | % | P.P. piezas material vario electricidad | 3 % | 1.43 | 0.04 |
| MAO-004D | h | Oficial 1ª eléctrico | 0.15 | 17.53 | 2.63 |
|  |  | Total |  |  | 4.09 |

| Medición | Uds. | Parcial |
|---|---|---|
| L-5 Alumb+Fuerza | 5 | 5.00 |
| Total |  | 5 |

###### A1.2.1.10.7 TOMA TIERRA DE LBT (31/01/2000)
Importe: 12878.18

**P5ELECTT0** ud Informe resultados ejecución toma tierra
1 ud × 91.66 (97.16 con costes indirectos) = 97.16

**P5ELETT1** ud Toma tierra alumbrado público con placa en arq.
0 ud × 61.32 (65 con costes indirectos) = 0.00

**P5ELETT2** ud Toma de tierra independiente con pica 200/14.3 Fe+Cu+arq. visita
2 ud × 87.83 (93.1 con costes indirectos) = 186.20

| Medición | Uds. | Parcial |
|---|---|---|
| EBAR | 2 | 2.00 |
| Nota: Trafo y generador medido a parte en otro |  |  |
| capítulo |  |  |
| Total |  | 2 |

**P5ELETT3** Ud Toma de tierra independiente con pica 250/18 Fe+Cu+arqueta vis (31/01/2000)
0 Ud × 89.66 (95.04 con costes indirectos) = 0.00
Toma de tierra independiente con picas de 2.5m acero cobrizado de D= 18 mm. y 35m. de longitud, cable de cobre de 35 mm2, unido mediante soldadura aluminotérmica, incluyendo aruqeta registro de comprobación con tapa fundición y puente de prueba.

| Código | Ud | Descripción | Rendimiento | Precio | Importe |
|---|---|---|---|---|---|
| MAO-005B | h | Oficial 2ª electricidad | 0.8 | 17.18 | 13.74 |
| MATELECT35 | m | Conduc cobre desnudo 35 mm2 | 3 | 2.51 | 7.53 |
| MATELECTT7 | ud | Sold. alumino t. cable/placa/pica | 1 | 1.42 | 1.42 |
| MAT4TAPA2 | ud | Registro de comprobación + tapa | 1 | 11.01 | 11.01 |
| MATELECTTAPA | ud | Puente de prueba-2 | 1 | 3.74 | 3.74 |
| MATELECPM | ud | Pequeño material eléctrico | 1 | 10.69 | 10.69 |
| MATELECTPICA2 | Ud | Pica de t.t. 250/18 Fe+Cu (material; 11/07/2013) | 1 | 10.5 | 10.50 |
| MATARQTT | ud | Arqueta TT fundición +tapa | 1 | 31.03 | 31.03 |
|  |  | Total |  |  | 89.66 |

Claves: pica, comprobación, toma, soldadura, cobre, registro, acero, unión, tierra, cable, prueba, aluminizado

**P5ELETT7** ud Soldadura aluminotérmica (31/01/2000)
40 ud × 8.43 (8.94 con costes indirectos) = 357.60
Soldadura aluminotérmica en T ó + con cable de cobre 50/35 mm2.

| Código | Ud | Descripción | Rendimiento | Precio | Importe |
|---|---|---|---|---|---|
| MAO-004D | h | Oficial 1ª eléctrico | 0.4 | 17.53 | 7.01 |
| MATELECTT7 | ud | Sold. alumino t. cable/placa/pica | 1 | 1.42 | 1.42 |
|  |  | Total |  |  | 8.43 |

| Medición | Uds. | Parcial |
|---|---|---|
| Varios | 40 | 40.00 |
| Total |  | 40 |

**P5ELETT10** ud Arq. polipropileno con tapa registrable
2 ud × 65.99 (69.95 con costes indirectos) = 139.90

| Medición | Uds. | Parcial |
|---|---|---|
| TT | 2 | 2.00 |
| Total |  | 2 |

**P5ARQLD6** ud Arqueta de registro 40x40x50 1/2 tapa FD
0 ud × 59.29 (62.85 con costes indirectos) = 0.00

**P5ELETT8** ud Conexión red tierras estructura metálica (31/01/2000)
26 ud × 150.19 (159.2 con costes indirectos) = 4139.20
Conexión de red de tierras a estructura metálica, con apertura de roza o taladro en bancada de hormigón para instalación de un tubo por el que pasará el cable de conexión, restituyendo posteriormente la bancada de hormigón. Los empalmes de cables y la conexión a la estructura metálica se realizarán mediante soldadura aluminotérmica.

| Código | Ud | Descripción | Rendimiento | Precio | Importe |
|---|---|---|---|---|---|
| MAO-004D | h | Oficial 1ª eléctrico | 8 | 17.53 | 140.24 |
| MATELECTT7 | ud | Sold. alumino t. cable/placa/pica | 5 | 1.42 | 7.10 |
| MATELECPMTT | ud | Pequeño material eléctrico tierras | 5 | 0.57 | 2.85 |
|  |  | Total |  |  | 150.19 |

| Medición | Uds. | Parcial |
|---|---|---|
| Pilares | 21 | 21.00 |
| Otros/ varios | 5 | 5.00 |
| Total |  | 26 |

**P5ELETT9** ud Conexión red tierras estructura de hormigón (31/01/2000)
18 ud × 175.27 (185.79 con costes indirectos) = 3344.22
Conexión de red de tierras a estructura de hormigón, con apertura de roza o taladro en bancada de hormigón para instalación de un tubo por el que pasará el cable de conexión, restituyendo posteriormente la bancada de hormigón. Los empalmes de cables y la conexión a las placas de la estructura de hormigón se realizará mediante soldadura aluminotérmica.

| Código | Ud | Descripción | Rendimiento | Precio | Importe |
|---|---|---|---|---|---|
| PATELETT9 | ud | Placa de cobre electrolítico puro para estructura (material; 11/12/2018) | 4 | 6.27 | 25.08 |
| MAO-004D | h | Oficial 1ª eléctrico | 8 | 17.53 | 140.24 |
| MATELECTT7 | ud | Sold. alumino t. cable/placa/pica | 5 | 1.42 | 7.10 |
| MATELECPMTT | ud | Pequeño material eléctrico tierras | 5 | 0.57 | 2.85 |
|  |  | Total |  |  | 175.27 |

| Medición | Uds. | Parcial |
|---|---|---|
| C/10m | 18 | 18.00 |
| Total |  | 18 |

**P5ELEPRAAYOS** Ud Pararrayos ionizante - seguidor de campo tipo S/300 R=150 (23/03/2017)
1 Ud × 1361.93 (1443.65 con costes indirectos) = 1443.65
Pararrayos ionizante - seguidor de campo tipo S/300 para niveles de protección 3 y 4 con radio de protección de hasta 150m, instalado, formado por:
* Cabeza ionizante no radiactiva tipo S/150-300
* Mástil troncocónico de chapa de acero de 10m de altura
* Línea de puesta a tierra en conductor de cobre desnudo de 95mm2
* Sistema de puesta a tierra con tres electrodos de acero cobrizado de 2m de longitud con arquetas
* Material auxiliar
Unidad completa, incluidas comprobaciones de toma tierra

| Código | Ud | Descripción | Rendimiento | Precio | Importe |
|---|---|---|---|---|---|
| MAO-001 | h | Cuadrilla "A" | 2 | 42 | 84.00 |
| MATELEPRAYOS | Ud | Pararrayos ionizante - seguidor de campo tipo S/300 con radio de (material; 06/06/2017) | 1 | 1277.93 | 1277.93 |
|  |  | Total |  |  | 1361.93 |

**P5ELETT4A** m Cab. cobre des. 1x35 mm2 grap. muro (13/04/2020)
205 m × 6.14 (6.51 con costes indirectos) = 1334.55
Cable de cobre desnudo de 1x35 mm2, grapado sobre muro, incluyendo 3 anclajes por metro y abrazaderas

| Código | Ud | Descripción | Rendimiento | Precio | Importe |
|---|---|---|---|---|---|
| MAO-004D | h | Oficial 1ª eléctrico | 0.15 | 17.53 | 2.63 |
| MATELECT35 | m | Conduc cobre desnudo 35 mm2 | 1 | 2.51 | 2.51 |
| MATELECPMTT | ud | Pequeño material eléctrico tierras | 0.01 | 0.57 | 0.01 |
| MATELECA25C | m | Tubo PVC corrugado o rígido 25 mm inst. eléctrica+pp. piezas | 1 | 0.99 | 0.99 |
|  |  | Total |  |  | 6.14 |

| Medición | Uds. | Largo | Parcial |
|---|---|---|---|
| EBAR | 1 | 175 | 175.00 |
| Varios conexiones | 15 | 2 | 30.00 |
| Total |  |  | 205 |

**P5ELETT4B** m Cab. cobre des. 1x50 mm2 grap. muro (13/04/2020)
10 m × 9.41 (9.97 con costes indirectos) = 99.70
Cable de cobre desnudo de 1x50 mm2, grapado sobre muro, incluyendo 3 anclajes por metro y abrazaderas.

| Código | Ud | Descripción | Rendimiento | Precio | Importe |
|---|---|---|---|---|---|
| MAO-004D | h | Oficial 1ª eléctrico | 0.3 | 17.53 | 5.26 |
| MATELECPMTT | ud | Pequeño material eléctrico tierras | 1 | 0.57 | 0.57 |
| MATELECT50 | m. | Conduc cobre desnudo 50 mm2 | 1 | 3.58 | 3.58 |
|  |  | Total |  |  | 9.41 |

| Medición | Uds. | Largo | Parcial |
|---|---|---|---|
| Varios s/n | 1 | 10 | 10.00 |
| Total |  |  | 10 |

**P5ELETT4C** m Cab. cobre des. 1x70 mm2 grap. muro (29/05/2017)
0 m × 7.07 (7.49 con costes indirectos) = 0.00
Cable de cobre desnudo de 1x70 mm2, grapado sobre muro, incluyendo 3 anclajes por metro y abrazaderas.

| Código | Ud | Descripción | Rendimiento | Precio | Importe |
|---|---|---|---|---|---|
| MAO-004D | h | Oficial 1ª eléctrico | 0.3 | 17.53 | 5.26 |
| MATELECPMTT | ud | Pequeño material eléctrico tierras | 1 | 0.57 | 0.57 |
| MATELECT70 | m. | Conduc cobre desnudo 70 mm2 (material; 29/05/2017) | 1 | 1.24 | 1.24 |
|  |  | Total |  |  | 7.07 |

**P5ELETT5A** m Cab. cobre des. 1x35 mm2 en tubo+tubería PVC rig M25 (13/04/2020)
240 m × 5.82 (6.17 con costes indirectos) = 1480.80
Cable de cobre desnudo de 1x35 mm2, en tubería 25 mm PVC. Unidad totalmente instalada

| Código | Ud | Descripción | Rendimiento | Precio | Importe |
|---|---|---|---|---|---|
| MAO-004D | h | Oficial 1ª eléctrico | 0.1 | 17.53 | 1.75 |
| MATELECT35 | m | Conduc cobre desnudo 35 mm2 | 1 | 2.51 | 2.51 |
| MATELECPMTT | ud | Pequeño material eléctrico tierras | 1 | 0.57 | 0.57 |
| MATELECA25C | m | Tubo PVC corrugado o rígido 25 mm inst. eléctrica+pp. piezas | 1 | 0.99 | 0.99 |
|  |  | Total |  |  | 5.82 |

| Medición | Uds. | Largo | Parcial |
|---|---|---|---|
| Conexiones cuadros y elementos |  |  |  |
| CCMs y cuadros | 12 | 5 | 60.00 |
| Rejas&SF | 2 | 20 | 40.00 |
| Compuertas | 4 | 20 | 80.00 |
| Desodoriz | 1 | 15 | 15.00 |
| Ventiladores y varios | 3 | 15 | 45.00 |
| Total |  |  | 240 |

**P5ELETT5B** m Cab. cobre des. 1x50 mm2 en tubo+tubería PVC rig M25 (13/04/2020)
10 m × 8.65 (9.17 con costes indirectos) = 91.70
Cable de cobre desnudo de 1x50mm2, en tubería 25 mm PVC. Unidad totalmente instalada

| Código | Ud | Descripción | Rendimiento | Precio | Importe |
|---|---|---|---|---|---|
| MAO-004D | h | Oficial 1ª eléctrico | 0.2 | 17.53 | 3.51 |
| MATELECPMTT | ud | Pequeño material eléctrico tierras | 1 | 0.57 | 0.57 |
| MATELECT50 | m. | Conduc cobre desnudo 50 mm2 | 1 | 3.58 | 3.58 |
| MATELECA25C | m | Tubo PVC corrugado o rígido 25 mm inst. eléctrica+pp. piezas | 1 | 0.99 | 0.99 |
|  |  | Total |  |  | 8.65 |

| Medición | Uds. | Largo | Parcial |
|---|---|---|---|
| Varis s/n | 1 | 10 | 10.00 |
| Total |  |  | 10 |

**P5ELETT6A** m Cab. cobre des. 1x35 mm2 en tubo+zanja (06/04/2011)
10 m × 6.3 (6.68 con costes indirectos) = 66.80
Cable de cobre desnudo de 1x35 mm2, en zanja, incluida excavación 0.5m x0.5m y rellenos. Unidad totalmente terminada

| Código | Ud | Descripción | Rendimiento | Precio | Importe |
|---|---|---|---|---|---|
| MAO-004D | h | Oficial 1ª eléctrico | 0.15 | 17.53 | 2.63 |
| MAQ-002A1 | h | Retroexcavadora ruedas hidráulica 51/70 cv | 0.02 | 29.27 | 0.59 |
| MATELECT35 | m | Conduc cobre desnudo 35 mm2 | 1 | 2.51 | 2.51 |
| MATELECPMTT | ud | Pequeño material eléctrico tierras | 1 | 0.57 | 0.57 |
|  |  | Total |  |  | 6.3 |

| Medición | Uds. | Largo | Parcial |
|---|---|---|---|
| Varios s/ n | 1 | 10 | 10.00 |
| Total |  |  | 10 |

**P5ELETT6B** m Cab. cobre des. 1x50 mm2 en tubo+zanaj (06/04/2011)
10 m × 9.12 (9.67 con costes indirectos) = 96.70
Cable de cobre desnudo de 1x50mm2, en zanja, incluida excavación 0.5m x0.5m y rellenos. Unidad totalmente terminada

| Código | Ud | Descripción | Rendimiento | Precio | Importe |
|---|---|---|---|---|---|
| MAO-004D | h | Oficial 1ª eléctrico | 0.25 | 17.53 | 4.38 |
| MAQ-002A1 | h | Retroexcavadora ruedas hidráulica 51/70 cv | 0.02 | 29.27 | 0.59 |
| MATELECPMTT | ud | Pequeño material eléctrico tierras | 1 | 0.57 | 0.57 |
| MATELECT50 | m. | Conduc cobre desnudo 50 mm2 | 1 | 3.58 | 3.58 |
|  |  | Total |  |  | 9.12 |

| Medición | Uds. | Largo | Parcial |
|---|---|---|---|
| Varios s/ n | 1 | 10 | 10.00 |
| Total |  |  | 10 |

###### A1.2.1.10.8 MECANISMOS (24/07/2013)
Importe: 2150.3

**P5ELEC01** ud Interruptor monopolar (17/10/2018)
6 ud × 6.23 (6.6 con costes indirectos) = 39.60
Interruptor monopolar estanco IP67, gama básica, con tecla de color blanco y tapa con marco embellecedor de color blanco.

| Código | Ud | Descripción | Rendimiento | Precio | Importe |
|---|---|---|---|---|---|
| MAO-004A | h | Oficial 1ª generalista | 0.1 | 17.53 | 1.75 |
| MATELE01 | ud | Interruptor monopolar (material; 17/10/2018) | 1 | 4.48 | 4.48 |
|  |  | Total |  |  | 6.23 |

| Medición | Uds. | Parcial |
|---|---|---|
| Grupo | 1 | 1.00 |
| Trafo | 1 | 1.00 |
| EBAR | 4 | 4.00 |
| Total |  | 6 |

**P5ELEC02** ud Interruptor bipolar (17/10/2018)
6 ud × 10.68 (11.32 con costes indirectos) = 67.92
Interruptor bipolar, gama básica Ip 67 estanco, con tecla de color blanco y tapa con marco embellecedor de color blanco.

| Código | Ud | Descripción | Rendimiento | Precio | Importe |
|---|---|---|---|---|---|
| MAO-004A | h | Oficial 1ª generalista | 0.2 | 17.53 | 3.51 |
| MATELE02 | ud | Interruptor bipolar (material; 17/10/2018) | 1 | 7.17 | 7.17 |
|  |  | Total |  |  | 10.68 |

| Medición | Uds. | Parcial |
|---|---|---|
| Grupo | 1 | 1.00 |
| Trafo | 1 | 1.00 |
| EBAR | 4 | 4.00 |
| Total |  | 6 |

**P5ELEC03** ud Conmutador serie básica (17/10/2018)
6 ud × 6.23 (6.6 con costes indirectos) = 39.60
Conmutador, serie básica IP67 estanco, con tecla de color blanco y tapa con marco embellecedor de color blanco.

| Código | Ud | Descripción | Rendimiento | Precio | Importe |
|---|---|---|---|---|---|
| MAO-004A | h | Oficial 1ª generalista | 0.1 | 17.53 | 1.75 |
| MATELE03 | ud | Conmutador (material; 17/10/2018) | 1 | 4.48 | 4.48 |
|  |  | Total |  |  | 6.23 |

| Medición | Uds. | Parcial |
|---|---|---|
| Grupo | 1 | 1.00 |
| Trafo | 1 | 1.00 |
| EBAR | 4 | 4.00 |
| Total |  | 6 |

**P5ELEC04** ud Conmutadorde cruce (17/10/2018)
6 ud × 10.65 (11.29 con costes indirectos) = 67.74
Conmutador de cruce, gama básica IP 67 estanco, con tecla de color blanco y tapa con marco embellecedor de color blanco.

| Código | Ud | Descripción | Rendimiento | Precio | Importe |
|---|---|---|---|---|---|
| MAO-004A | h | Oficial 1ª generalista | 0.25 | 17.53 | 4.38 |
| MAT5ELE04B | ud | Conmutador de cruce (material; 17/10/2018) | 1 | 6.27 | 6.27 |
|  |  | Total |  |  | 10.65 |

| Medición | Uds. | Parcial |
|---|---|---|
| Grupo | 1 | 1.00 |
| Trafo | 1 | 1.00 |
| EBAR | 4 | 4.00 |
| Total |  | 6 |

**P5ELEC05** ud Doble interruptor (17/10/2018)
6 ud × 7.99 (8.47 con costes indirectos) = 50.82
Doble interruptor, gama básica IP67 estanco antideflagrante, con tecla de color blanco y tapa con marco embellecedor de color blanco.

| Código | Ud | Descripción | Rendimiento | Precio | Importe |
|---|---|---|---|---|---|
| MAO-004A | h | Oficial 1ª generalista | 0.2 | 17.53 | 3.51 |
| MATELE05 | ud | Doble interruptor (material; 17/10/2018) | 1 | 4.48 | 4.48 |
|  |  | Total |  |  | 7.99 |

| Medición | Uds. | Parcial |
|---|---|---|
| Varios s/n | 6 | 6.00 |
| Total |  | 6 |

**P5ELEC06** ud Doble conmutador (17/10/2018)
6 ud × 10.23 (10.84 con costes indirectos) = 65.04
Doble conmutador, gama básica IP67 estanco, con tecla de color blanco y tapa con marco embellecedor de color blanco.

| Código | Ud | Descripción | Rendimiento | Precio | Importe |
|---|---|---|---|---|---|
| MAO-004A | h | Oficial 1ª generalista | 0.2 | 17.53 | 3.51 |
| MATELE06 | ud | Doble conmutador (material; 17/10/2018) | 1 | 6.72 | 6.72 |
|  |  | Total |  |  | 10.23 |

| Medición | Uds. | Parcial |
|---|---|---|
| Varios s/n | 6 | 6.00 |
| Total |  | 6 |

**P5ELEC07** Ud Base enchufe 25 A monofásica (05/05/2020)
6 Ud × 25.91 (27.46 con costes indirectos) = 164.76
Base de enchufe de 25 A 2P+T y 250 V, gama básica IP67 estanca, con tecla de color blanco y tapa con marco embellecedor de color blanco.

| Código | Ud | Descripción | Rendimiento | Precio | Importe |
|---|---|---|---|---|---|
| MAO-004A | h | Oficial 1ª generalista | 0.2 | 17.53 | 3.51 |
| MATELE07 | Ud | Base de enchufe 25 A (material; 05/05/2020) | 1 | 22.4 | 22.40 |
|  |  | Total |  |  | 25.91 |

| Medición | Uds. | Parcial |
|---|---|---|
| Grupo | 1 | 1.00 |
| Trafo | 1 | 1.00 |
| EBAR | 4 | 4.00 |
| Total |  | 6 |

**P5ELEC08** ud Base de enchufe 16A monofásica (17/10/2018)
2 ud × 21.43 (22.72 con costes indirectos) = 45.44
Base de enchufe estanca de 16 A 2P+T, para instalación en superficie (IP 67), color gris.

| Código | Ud | Descripción | Rendimiento | Precio | Importe |
|---|---|---|---|---|---|
| MAO-004A | h | Oficial 1ª generalista | 0.2 | 17.53 | 3.51 |
| MATELE08 | ud | Base de enchufe estanca (material; 17/10/2018) | 1 | 17.92 | 17.92 |
|  |  | Total |  |  | 21.43 |

| Medición | Uds. | Parcial |
|---|---|---|
| Varios | 2 | 2.00 |
| Total |  | 2 |

**P5ELEC09** ud Base de enchufe trifásica 16A (17/10/2018)
2 ud × 66.24 (70.21 con costes indirectos) = 140.42
Toma de corriente CETACT trifásica 3P+T 32 A 400 V, incluso parte proporcional de material de instalación

| Código | Ud | Descripción | Rendimiento | Precio | Importe |
|---|---|---|---|---|---|
| MAO-004A | h | Oficial 1ª generalista | 0.2 | 17.53 | 3.51 |
| MATELE08B | ud | Base de enchufe estanca trifásica (material; 17/10/2018) | 1 | 62.73 | 62.73 |
|  |  | Total |  |  | 66.24 |

| Medición | Uds. | Parcial |
|---|---|---|
| Varios | 2 | 2.00 |
| Total |  | 2 |

**P5ELE10** ud Caja EEXD con pulsador marcha y emergencia
0 ud × 94.21 (99.86 con costes indirectos) = 0.00

**P5ELECT1** ud Toma corr. 2P+T 32 A IP-66 (26/07/2013)
4 ud × 135.03 (143.13 con costes indirectos) = 572.52
Toma de corriente antideflagrante 2P+T, para 32 A, IP-66, en aluminio, con tornillería de acero inoxidable, conforme normas CENELEC en 500 14/18/19 CEI 309-3 y/o según normativa vigente.

| Código | Ud | Descripción | Rendimiento | Precio | Importe |
|---|---|---|---|---|---|
| MAO-005B | h | Oficial 2ª electricidad | 0.2 | 17.18 | 3.44 |
| MATELECT1 | Ud | Toma corriente 2P+T 32 A IP-66 (material; 26/07/2013) | 1 | 131.59 | 131.59 |
|  |  | Total |  |  | 135.03 |

| Medición | Uds. | Parcial |
|---|---|---|
| Grupo | 1 | 1.00 |
| Trafo | 1 | 1.00 |
| EBAR | 2 | 2.00 |
| Total |  | 4 |

**P5ELECT2** ud Toma corr. 3P+T 32 A IP-66 (26/07/2013)
4 ud × 164.79 (174.68 con costes indirectos) = 698.72
Toma de corriente antideflagrante 3P+T, para 32 A, IP-66, en aluminio, con tornillería de acero inoxidable, conforme normas CENELEC en 500 14/18/19 CEI 309-3 y/o según normativa vigente.

| Código | Ud | Descripción | Rendimiento | Precio | Importe |
|---|---|---|---|---|---|
| MAO-005B | h | Oficial 2ª electricidad | 0.2 | 17.18 | 3.44 |
| MATELECT2 | Ud | Toma corriente 3P+T 32 A IP-66 (material; 26/07/2013) | 1 | 161.35 | 161.35 |
|  |  | Total |  |  | 164.79 |

| Medición | Uds. | Parcial |
|---|---|---|
| Grupo | 1 | 1.00 |
| Trafo | 1 | 1.00 |
| EBAR | 2 | 2.00 |
| Total |  | 4 |

**P5ELECT3** ud Toma corr. 3P+N+T 32 A IP-66 (26/07/2013)
1 ud × 186.53 (197.72 con costes indirectos) = 197.72
Toma de corriente antideflagrante 3P+N+T, para 32 A, IP-66, en aluminio, con tornillería de acero inoxidable, conforme normas CENELEC en 500 14/18/19 CEI 309-3 y/o según normativa vigente.

| Código | Ud | Descripción | Rendimiento | Precio | Importe |
|---|---|---|---|---|---|
| MAO-005B | h | Oficial 2ª electricidad | 0.2 | 17.18 | 3.44 |
| MATELECT3 | Ud | Toma corriente 3P+N+T 32 A IP-66 (material; 26/07/2013) | 1 | 183.09 | 183.09 |
|  |  | Total |  |  | 186.53 |

| Medición | Uds. | Parcial |
|---|---|---|
| EBAR | 1 | 1.00 |
| Total |  | 1 |

**P5ELECT4** ud Toma corr. 3P+N+T 16 A IP-55 (09/06/2017)
0 ud × 140.85 (149.3 con costes indirectos) = 0.00
Toma de corriente montaje superficie 3P+N+T, para 16 A, IP-55, cuerpo aislante en poliamida, tornillería de latón.

| Código | Ud | Descripción | Rendimiento | Precio | Importe |
|---|---|---|---|---|---|
| MAO-005B | h | Oficial 2ª electricidad | 0.2 | 17.18 | 3.44 |
| MATELCT4 | Ud | Toma corriente 3P+N+T 16 A IP-55 (material; 09/06/2017) | 1 | 137.41 | 137.41 |
|  |  | Total |  |  | 140.85 |

###### A1.2.1.10.9 ALUMBRADO (31/01/2000)
Importe: 27063.69

**P5ELEIL1X60LE** ud Lum. lineal 1x60W.LED estanca+Ip68 (22/11/2011)
21 ud × 171.2 (181.47 con costes indirectos) = 3810.87
Luminaria lineal de superficie estancas de 60W LED estanca y resistente ambientes agresivos y corrosión modelo FLUO de SMD PLCC o similar, con óptica de aluminio anodizado mate de alta calidad, con reflectores laterales parabólicos y lamas parabólicas, que cumple con las recomendaciones de deslumbramiento CIBSE LG3, categoría 3, con protección IP 68 clase I, tapas laterales y abrazaderas de fijación de acero inoxidable, cuerpo de polipcarbonato. Instalada, incluyendo replanteo, accesorios de anclaje y conexionado.incluido p.p. de canalización con tubo de PVC, cajas de registro de material aislante y cable. Unidad totalmente instalada y completa.

| Código | Ud | Descripción | Rendimiento | Precio | Importe |
|---|---|---|---|---|---|
| MAO-004A | h | Oficial 1ª generalista | 2 | 17.53 | 35.06 |
| MATELECPM | ud | Pequeño material eléctrico | 1 | 10.69 | 10.69 |
| MATELEI1X60LE | ud | Luminaria lineal 60w led estanca (material; 17/10/2018) | 1 | 125.45 | 125.45 |
|  |  | Total |  |  | 171.2 |

Claves: electrónico, calidad, lama, lámpara, mate, replanteo, conexión, parabólico, fluorescencia, clase, lateral, accesorio, luminaria, laca, compresor, blanco, protección, reflejo, eléctrico, superficie, equipo, anclaje, aluminio, chapa, alto, acero, compacto, instalación, ánodo

| Medición | Uds. | Parcial |
|---|---|---|
| Sala CCM | 9 | 9.00 |
| Sala desodorización | 4 | 4.00 |
| Cámara seca | 4 | 4.00 |
| Cámara húmeda | 2 | 2.00 |
| Caneles | 2 | 2.00 |
| Total |  | 21 |

**P5ELEIL1X61LE** ud Lum. lineal 1x60W.LED Ip65 (22/11/2011)
7 ud × 153.28 (162.48 con costes indirectos) = 1137.36
Pantalla led estanca de superficie de 60W LED, con óptica de aluminio anodizado mate de alta calidad, con reflectores laterales parabólicos y lamas parabólicas, que cumple con las recomendaciones de deslumbramiento CIBSE LG3, categoría 3, con protección IP 65 clase I. Cuerpo de chapa de acero prelacada en blanco bornes de conexión. Instalada, incluyendo replanteo, accesorios de anclaje y conexionado.incluido p.p. de canalización con tubo de PVC, cajas de registro de material aislante y cable. Unidad totalmente instalada y completa.

| Código | Ud | Descripción | Rendimiento | Precio | Importe |
|---|---|---|---|---|---|
| MATELEI1X61LE | ud | Luminaria lineal 60w led IP65 (material; 26/06/2019) | 1 | 107.53 | 107.53 |
| MAO-004A | h | Oficial 1ª generalista | 2 | 17.53 | 35.06 |
| MATELECPM | ud | Pequeño material eléctrico | 1 | 10.69 | 10.69 |
|  |  | Total |  |  | 153.28 |

Claves: electrónico, calidad, lama, lámpara, mate, replanteo, conexión, parabólico, fluorescencia, clase, lateral, accesorio, luminaria, laca, compresor, blanco, protección, reflejo, eléctrico, superficie, equipo, anclaje, aluminio, chapa, alto, acero, compacto, instalación, ánodo

| Medición | Uds. | Parcial |
|---|---|---|
| caseta grupo | 4 | 4.00 |
| Caseta trafo | 3 | 3.00 |
| Total |  | 7 |

**P5ELEILEMERG** ud Bloque auton. de emergencia 70-583 Lúm (02/11/2011)
24 ud × 57.11 (60.54 con costes indirectos) = 1452.96
Bloque autónomo de emergencia IP44 IK 04, de superficie o empotrado, de 100-583 Lúm., con caja de empotrar blanca o negra, o estanca (IP66 IK08), con difusor biplano opal o transparente. Piloto testigo de carga led o incandescente. Autonomía superior a 1 hora. Equipado con batería Ni-Cd estanca de alta temperatura. Base y reflector construidos en ABS o policarbonato y difusor en SAN tratado contra radiaciones ultravioletas. Construido según normas UNE 20-392-93 y UNE-EN 60598-2-22. Incluso p.p. de cajas, tubos y cabelado necesario para la instalación. Unidad totalmente operativa

| Código | Ud | Descripción | Rendimiento | Precio | Importe |
|---|---|---|---|---|---|
| MAO-004D | h | Oficial 1ª eléctrico | 0.5 | 17.53 | 8.77 |
| MATELEILEME1 | ud | Bl.Aut.Emerg.Daisalux Nova N1+p.p.cableado (material; 02/11/2011) | 1 | 37.65 | 37.65 |
| MATELECPM | ud | Pequeño material eléctrico | 1 | 10.69 | 10.69 |
|  |  | Total |  |  | 57.11 |

Claves: hora, mando, temperatura, testigo, modelo, centralizado, incandescencia, base, autónomo, transparente, reflejo, policarbonato, difusor, opcional, norma, automático, caja, piloto, emergencia, superficie, carga, estanco, equipo, alto, bloque, blanco, construcción, negro, ultravioleta, empotrable

| Medición | Uds. | Parcial |
|---|---|---|
| caseta grupo | 1 | 1.00 |
| Caseta trafo | 2 | 2.00 |
| Sala CCM | 2 | 2.00 |
| Sala desodorización | 1 | 1.00 |
| Cámara seca | 4 | 4.00 |
| Nave | 14 | 14.00 |
| Tanque no hay |  |  |
| Total |  | 24 |

**P5ELEI400LED** Ud Luminaria LEDs de 1x400 W IP67 estanca (28/05/2020)
0 Ud × 642.14 (680.67 con costes indirectos) = 0.00
Proyector industrial les de 85 W cpn un flujo lumínico de 10500 Lm, con lámpara, totalmente instalado,incluso lámpara p.p. de canalización con tubo de PVC, cajas de registro de material aislante y cable. Antideflagrante. Unidad totalmente instalada

| Código | Ud | Descripción | Rendimiento | Precio | Importe |
|---|---|---|---|---|---|
| MATELEI85I | Ud | Luminaria industrial Led 85w 1050 lm (material; 04/12/2020) | 1 | 624.61 | 624.61 |
| MAO-004D | h | Oficial 1ª eléctrico | 1 | 17.53 | 17.53 |
|  |  | Total |  |  | 642.14 |

**P5ELEI150LED** Ud Luminaria LEDs de 1x150 W IP67 estanca (15/07/2013)
0 Ud × 165.82 (175.77 con costes indirectos) = 0.00
Proyector luminaria de suspensión 1x150 W industrial IP67 estanca, Ex II 2G EExde IIB T1 a T5,con reflector de aluminio anodizado, distribución semi-intensiva, cierre de vidrio templado y junta de silicona, con lámpara, totalmente instalado, incluso prensaestopas de latón cadmiado y fijaciones inoxidables. incluso lámpara p.p. de canalización con tubo de PVC, cajas de registro de material aislante y cable. Antideflagrante. Unidad totalmente instalada

| Código | Ud | Descripción | Rendimiento | Precio | Importe |
|---|---|---|---|---|---|
| MAO-004D | h | Oficial 1ª eléctrico | 0.5 | 17.53 | 8.77 |
| MATELEI150VSA | Ud | Lum.de sus.de V.S.A.P de 1x150 W,+lampara (material; 15/07/2013) | 1 | 157.05 | 157.05 |
|  |  | Total |  |  | 165.82 |

**P5ELEI150WEXT** Ud Proyector IP 65, 150 W LED Montado sobre fachada+brazo (09/06/2017)
12 Ud × 196.17 (207.94 con costes indirectos) = 2495.28
Proyector para instalación adosado a pared de edificio de las siguientes características:
Cuerpo robusto de 3mm de espesor, de fundición de aluminio LM6
Protección anticorrosión, pintado en polvo de poliéster gris metalizado RAL 9006.
Aletas de refrigeración que permiten alcanzar una tº de 40ºC
Cristal templado y estampado de 5mm con junta de silicona que garantiza la estanqueidad hasta un IP65.
Soporte de acero galvanizado sujeto con tornillos M10
Reflectores de aluminio pulido y anodizado (99,8%)
Lámpara 150W led. incluida
Totalmente instalado.

| Código | Ud | Descripción | Rendimiento | Precio | Importe |
|---|---|---|---|---|---|
| MAO-004D | h | Oficial 1ª eléctrico | 1 | 17.53 | 17.53 |
| MATELEI150EXT | ud | Proyector 150w ext led+brazo (material; 09/06/2017) | 1 | 178.64 | 178.64 |
|  |  | Total |  |  | 196.17 |

| Medición | Uds. | Parcial |
|---|---|---|
| caseta grupo | 1 | 1.00 |
| Caseta trafo | 1 | 1.00 |
| Nave | 10 | 10.00 |
| Total |  | 12 |

**P5ELEI200WEXT** ud Proyector IP 65, 200 W LED Montado sobre fachada+brazo (08/10/2018)
15 ud × 310.09 (328.7 con costes indirectos) = 4930.50
Proyector para instalación adosado a pared de edificio de las siguientes características:
Cuerpo robusto de 3mm de espesor, de fundición de aluminio LM6
Protección anticorrosión, pintado en polvo de poliéster gris metalizado RAL 9006.
Aletas de refrigeración que permiten alcanzar una tº de 40ºC
Cristal templado y estampado de 5mm con junta de silicona que garantiza la estanqueidad hasta un IP65.
Soporte de acero galvanizado sujeto con tornillos M10
Reflectores de aluminio pulido y anodizado (99,8%)
Lámpara 200W led. incluida
Totalmente instalado.

| Código | Ud | Descripción | Rendimiento | Precio | Importe |
|---|---|---|---|---|---|
| MAO-004D | h | Oficial 1ª eléctrico | 1 | 17.53 | 17.53 |
| MATELEI200EXT | ud | Proyector 200w ext led+brazo (material; 05/05/2020) | 1 | 277.79 | 277.79 |
| % MATAUX | % | Material auxiliar | 5 % | 295.32 | 14.77 |
|  |  | Total |  |  | 310.09 |

| Medición | Uds. | Parcial |
|---|---|---|
| Nave interior | 10 | 10.00 |
| Tanque | 5 | 5.00 |
| Total |  | 15 |

**P5ELEI400WEXT** Ud Proyector IP 65, 400 W led. Montado sobre fachada (14/04/2020)
0 Ud × 358.05 (379.53 con costes indirectos) = 0.00
Proyector para instalación adosado a pared de edificio de las siguientes características:
Cuerpo robusto de 3mm de espesor, de fundición de aluminio LM6
Protección anticorrosión, pintado en polvo de poliéster gris metalizado RAL 9006.
Aletas de refrigeración que permiten alcanzar una ta de 40ºC
Cristal templado y estampado de 5mm con junta de silicona que garantiza la estanqueidad hasta un IP65.
Soporte de acero galvanizado sujeto con tornillos M10
Reflectores de aluminio pulido y anodizado (99,8%)
Lámpara : 400W led. incluida
Totalmente instalado.

| Código | Ud | Descripción | Rendimiento | Precio | Importe |
|---|---|---|---|---|---|
| MAO-004D | h | Oficial 1ª eléctrico | 1 | 17.53 | 17.53 |
| MATELEI400EXT | Ud | Proyector 400w ext LED (material; 14/04/2020) | 1 | 340.52 | 340.52 |
|  |  | Total |  |  | 358.05 |

**P5ELEI400WX2** Ud Columna de 12 m + dos proyectores 400 W LED (31/01/2000)
0 Ud × 1547.77 (1640.64 con costes indirectos) = 0.00
Columna tronco-cónica de las siguientes características:
Longitud: 12 metros
Brazo en T para soportación de 2 proyectores.
Material: Acero galvanizado
Proyectores: 2 Uds
Luminaria: Philips Tempo 3 MWF 330.
Lámpara: 400W LED. incluida
Completamente instalada, incluida obra civil (excavación, rellenos y cimentación)

| Código | Ud | Descripción | Rendimiento | Precio | Importe |
|---|---|---|---|---|---|
| MAO-001 | h | Cuadrilla "A" | 6 | 42 | 252.00 |
| MAQ-001B | h | Camión grúa 15 tn | 2 | 30 | 60.00 |
| MAQ-002A3 | h | Retroexcavadora de orugas hidráulica 101/130 cv | 0.15 | 44.28 | 6.64 |
| MAQ-004A2 | h | Camión basculante 4x4 14 t. | 0.2 | 24.02 | 4.80 |
| MAQ-001A | h | Camión grúa- pluma corto | 0.1 | 26.27 | 2.63 |
| MAQ-002A2 | h | Retroexcavadora ruedas hidráulica 71/100 CV | 0.2 | 31.53 | 6.31 |
| MAQ-022 | h | Vibrador hormigón o Regla vibrante | 0.01 | 14.54 | 0.15 |
| MAT4MORTM40 | m³ | Mortero de cemento 1/6 M-40 | 0.1 | 36.87 | 3.69 |
| MAT10LHD2 | ud | Ladrillo hueco doble 25x12x9 | 65 | 0.08 | 5.20 |
| MAT1SUELO-1 | m³ | Suelo seleccionado s/ PG3 incl. tte. a obra | 1.2 | 2.01 | 2.41 |
| MAT1SUELO-4 | m³ | Suelo adecuado s/ PG3 incl. tte. a obra | 0.2 | 1.3 | 0.26 |
| MAT4ACER-01 | kg | Acero B-500s | 1.1 | 1.15 | 1.27 |
| MAT4HOR-005 | l | Líquido de curado | 0.01 | 2.68 | 0.03 |
| MATELE4X6TT | m | Conductor electrico 4 x 6 + TTCu | 12 | 5.2 | 62.40 |
| MATP27SA050 | ud | Perno anclaje D=2,0 cm. L=70 cm. | 4 | 1.89 | 7.56 |
| MATP27SA020 | ud | Codo PVC 90º DN=100 mm Tubn. electricidad | 1 | 3.3 | 3.30 |
| MAT4HORHM20A1 | m³ | Hormigón HM-20/B/20/IIa a pie obra | 0.5 | 47.28 | 23.64 |
| MATELECTPICA | ud | Pica de t.t. 200/14,3 Fe+Cu | 1 | 8.67 | 8.67 |
| MATELECT35 | m | Conduc cobre desnudo 35 mm2 | 5 | 2.51 | 12.55 |
| MATELECTT7 | ud | Sold. alumino t. cable/placa/pica | 1 | 1.42 | 1.42 |
| MAT4TAPA2 | ud | Registro de comprobación + tapa | 1 | 11.01 | 11.01 |
| MATELECTTAPA | ud | Puente de prueba-2 | 1 | 3.74 | 3.74 |
| MATELECPM | ud | Pequeño material eléctrico | 1 | 10.69 | 10.69 |
| MATELEI400EXT | Ud | Proyector 400w ext LED | 2 | 340.52 | 681.04 |
| MATELECFAR4 | ud | Báculo calles/ viales 4m +brazo (material; 14/04/2020) | 1 | 376.36 | 376.36 |
|  |  | Total |  |  | 1547.77 |

**P5ELECFAR05** ud Columna 8m+ brazo150w led
14 ud × 891.96 (945.48 con costes indirectos) = 13236.72

| Medición | Uds. | Parcial |
|---|---|---|
| urbanización | 14 | 14.00 |
| Total |  | 14 |

**P5ELECFAR06** ud Columna 8m + brazo 200w led (31/01/2000)
0 ud × 1171.4 (1241.68 con costes indirectos) = 0.00
Ud. báculo de 8 m. de altura con luminaria cerrada con lámpara 200 w. LED compuesta de: báculo troncocónico construida en chapa de acero de 3 mm. de espesor galvanizado, i/ placa de anclaje; luminaria con reflector de aluminio tratado contra la corrosión, con equipo eléctrico incorporado, cierre de policarbonato; acoplamiento a poste en fundición de aluminio inyectado, IP-65; i/ lámpara . portalámparas, anclaje a dado de hormigón , puesta a tierra, replanteo, montaje, pequeño material y conexionado, replanteo, montaje, cableado de unión , tubo de unión,incluso construcción de pedestales de apoyo de dimensiones mínimas 0.8x0.8x1.2m HM-20, arqueta de acometida normalizada 60x60x60 cm con tapa de fundición ejecutada de fábrica de ladrillo macizo M-250 de 1/2 pié revestida interiormente con enfoscado M-45 o arqueta prefabricada de hormigón, instalación de toma tierra d compuesto por placa de 500x500x2 mm y/o pica 200/14.3 , con unión de cable a siguiente báculo de 10m de cable desnudo de 16 mm2, y uniones de 35 mm2 a báculo según normativa vigente y planos de detalle y conexionado a red de alumbrado, , cableado interior 4x6mm2 +TT, conexionado a tendido eléctrico, operaciones de excavacion y rellenos. Unidad totalmente instalada y probada, con emisión de certificado de luminosidad.

| Código | Ud | Descripción | Rendimiento | Precio | Importe |
|---|---|---|---|---|---|
| MAO-001 | h | Cuadrilla "A" | 6 | 42 | 252.00 |
| MAQ-001B | h | Camión grúa 15 tn | 2 | 30 | 60.00 |
| MAQ-002A3 | h | Retroexcavadora de orugas hidráulica 101/130 cv | 0.15 | 44.28 | 6.64 |
| MAQ-004A2 | h | Camión basculante 4x4 14 t. | 0.2 | 24.02 | 4.80 |
| MAQ-001A | h | Camión grúa- pluma corto | 0.1 | 26.27 | 2.63 |
| MAQ-002A2 | h | Retroexcavadora ruedas hidráulica 71/100 CV | 0.2 | 31.53 | 6.31 |
| MAQ-022 | h | Vibrador hormigón o Regla vibrante | 0.01 | 14.54 | 0.15 |
| MAT4MORTM40 | m³ | Mortero de cemento 1/6 M-40 | 0.1 | 36.87 | 3.69 |
| MAT10LHD2 | ud | Ladrillo hueco doble 25x12x9 | 65 | 0.08 | 5.20 |
| MAT1SUELO-1 | m³ | Suelo seleccionado s/ PG3 incl. tte. a obra | 1.2 | 2.01 | 2.41 |
| MAT1SUELO-4 | m³ | Suelo adecuado s/ PG3 incl. tte. a obra | 0.2 | 1.3 | 0.26 |
| MAT4ACER-01 | kg | Acero B-500s | 1.1 | 1.15 | 1.27 |
| MAT4HOR-005 | l | Líquido de curado | 0.01 | 2.68 | 0.03 |
| MATELE4X6TT | m | Conductor electrico 4 x 6 + TTCu | 12 | 5.2 | 62.40 |
| MATELECFAR3 | ud | Báculo calles/ viales 8m +brazo | 1 | 313.63 | 313.63 |
| MATELEC200LED | ud | Lámp. 200w (material; 17/10/2018) | 1 | 107.53 | 107.53 |
| MATELEC200W | ud | Luminaria 200w-carcasa (material; 17/10/2018) | 1 | 259.87 | 259.87 |
| MATP27SA050 | ud | Perno anclaje D=2,0 cm. L=70 cm. | 4 | 1.89 | 7.56 |
| MATP27SA020 | ud | Codo PVC 90º DN=100 mm Tubn. electricidad | 1 | 3.3 | 3.30 |
| MAT4HORHM20A1 | m³ | Hormigón HM-20/B/20/IIa a pie obra | 0.5 | 47.28 | 23.64 |
| MATELECTPICA | ud | Pica de t.t. 200/14,3 Fe+Cu | 1 | 8.67 | 8.67 |
| MATELECT35 | m | Conduc cobre desnudo 35 mm2 | 5 | 2.51 | 12.55 |
| MATELECTT7 | ud | Sold. alumino t. cable/placa/pica | 1 | 1.42 | 1.42 |
| MAT4TAPA2 | ud | Registro de comprobación + tapa | 1 | 11.01 | 11.01 |
| MATELECTTAPA | ud | Puente de prueba-2 | 1 | 3.74 | 3.74 |
| MATELECPM | ud | Pequeño material eléctrico | 1 | 10.69 | 10.69 |
|  |  | Total |  |  | 1171.4 |

**P5ELECCGB1** Ud Centro de mando alumbrado público+protecciones+TT+tramitac.
0 Ud × 1011.45 (1072.14 con costes indirectos) = 0.00

##### A1.2.1.11 URBANIZACIÓN Y DRENAJE (LB) (29/06/2004)
Importe: 146136.08

###### A2.10.1 PAVIMENTOS (29/06/2004)
Importe: 62673.36

**P1MT08BASEZA1** m³ Zahorra artificial
927 m³ × 10.9 (11.55 con costes indirectos) = 10706.85

| Medición | Uds. | Largo | Alto | Parcial |
|---|---|---|---|---|
| S/ med CAD | 1 | 3090 | 0.3 | 927.00 |
| NOta** incluye bermas y derrames |  |  |  |  |
| y acerados |  |  |  |  |
| Total |  |  |  | 927 |

**P5PAVFRES** m²cm Fresado pavimentos+trabajos preparatorios
0 m²cm × 0.61 (0.65 con costes indirectos) = 0.00

**P5MBS12.5** m² MB 5cm AC16 surf D BC60/70 + emulsión ECI o ECR 100kg/m2
2566 m² × 6.07 (6.43 con costes indirectos) = 16499.38

| Medición | Uds. | Largo | Parcial |
|---|---|---|---|
| S/ med CAD | 1 | 3895 | 3895.00 |
|  | -1 | 1329 | -1329.00 |
| Total |  |  | 2566 |

**P5MBS20.5** m² MB 5cm AC22 bin S BC60/70 + emulsión ECI o ECR 100kg/m2
0 m² × 5.77 (6.12 con costes indirectos) = 0.00

**P5MBS20.7** m² MB 7 cm AC22 bin S BC50/70 + emulsión ECI o ECR 100kg/m2 (14/02/2008)
2566 m² × 6.4 (6.78 con costes indirectos) = 17397.48
Pavimento con una sección de firme compuesta por 7 cm de AC22 bin S BC 50/70, incluidas operaciones de imprimación con ECR o ECI 1Kg/m2 según su aplicación sobre hormigón o zahorra, corte de juntas, barridos previos y popsteriores, limpiezas, cuñas de peralte sobre losa, Emulsión asfáltica. Unidad totalmente terminada.

| Código | Ud | Descripción | Rendimiento | Precio | Importe |
|---|---|---|---|---|---|
| MAO-002 | h | Encargado general | 0.002 | 20.46 | 0.04 |
| MAO-007 | h | Peón general | 0.01 | 16.6 | 0.17 |
| MAQ-020 | h | Dumper convencional 2.000 kg. | 0.002 | 3.74 | 0.01 |
| MAQ-021A | h | Barredora remolcada c/motor auxiliar | 0.002 | 7.88 | 0.02 |
| MAQ-024 | t | km transporte aglomerado | 25 | 0.11 | 2.75 |
| MAQ-023 | ud | Desplazamiento equipo 5000 tm M.B. | 0.005 | 94.55 | 0.47 |
| MAQ-015 | h | Extendedora asfáltica cadenas 2,5/6m.110CV | 0.005 | 60.87 | 0.30 |
| MAQ-007A3 | h | Compactador asfalto rulo+4 neumático.autoprop. 12/22t. | 0.002 | 56.28 | 0.11 |
| MAQ-003A2 | h | Pala cargadora neumáticos 65 -70 CV | 0.002 | 31.53 | 0.06 |
| MAQ-005A2 | h | Camión cisterna 5-8.000 l. | 0.002 | 26.27 | 0.05 |
| MAT5MBS20 | t | Mezcla Bituminosa S-20 (AC 22 surf S) | 0.167 | 13.24 | 2.21 |
| MAT1PL170 | kg | Emulsión asfáltica ECI | 1 | 0.21 | 0.21 |
|  |  | Total |  |  | 6.4 |

| Medición | Uds. | Largo | Parcial |
|---|---|---|---|
| S/ med CAD | 1 | 3895 | 3895.00 |
|  | -1 | 1329 | -1329.00 |
| Total |  |  | 2566 |

**P5MBG20.5** m² MB 5cm AC32 base G BC60/70 + emulsión ECI o ECR 100kg/m2
0 m² × 5.58 (5.91 con costes indirectos) = 0.00

**P5MBG20.7** m² MB 7cm AC32 base G BC60/70 + emulsión ECI o ECR 100kg/m2
0 m² × 6.16 (6.53 con costes indirectos) = 0.00

**P5MBS1S20G20A** m² Rep. MB 5cm AC16+10cm AC22+15 cm AC32G + Marcas vial
0 m² × 38.6 (40.92 con costes indirectos) = 0.00

**P5MBS1S20G20B** m² Reposición firme localizado 5cm S12+10cm S-20+Marcas viales
0 m² × 24.03 (25.47 con costes indirectos) = 0.00

**P5PAV1B** m² Pav. solado acerado baldosa 33x33x4+10 HM20
0 m² × 23.57 (24.98 con costes indirectos) = 0.00

**P5PAV1A** m² Pav. solado acerado baldosa 20x20+10 HM20
40.5 m² × 23.11 (24.5 con costes indirectos) = 992.25

| Medición | Uds. | Largo | Parcial |
|---|---|---|---|
| Generador | 1 | 16.5 | 16.50 |
| EBAR | 1 | 11.5 | 11.50 |
|  | 1 | 10.5 | 10.50 |
|  | 1 | 2 | 2.00 |
| Total |  |  | 40.5 |

**P5PAV2A** m² Pav. adoquinado horm. color+10 cm HM-20+15 cm ZA1
0 m² × 24.81 (26.3 con costes indirectos) = 0.00

**P5PAV2B** m² Pav. adoquinado granitico+10 cm HM-20+15 cm ZA1
0 m² × 55.77 (59.12 con costes indirectos) = 0.00

**P5PAV3A** m² Pav. continuo hormigón impreso e=7 cm pigm+malla
297 m² × 20.17 (21.38 con costes indirectos) = 6349.86

| Medición | Uds. | Largo | Ancho | Parcial |
|---|---|---|---|---|
| Pavimento en berma exterior | 1 | 297 | 1 | 297.00 |
| Total |  |  |  | 297 |

**P5PAV3B** m² Pav. continuo impreso e= 10 cm pig,emt+malla
0 m² × 24.47 (25.94 con costes indirectos) = 0.00

**P5PAV3C** m² Pav. continuo hormigón impreso e=15 cm pigm+malla
0 m² × 31.98 (33.9 con costes indirectos) = 0.00

**P5PAV5** m² Pav. solado acerado terrazo grano +15 HM20+20 ZA1
0 m² × 30.02 (31.82 con costes indirectos) = 0.00

**P5PAV7** m² Pav. solado acerado terrazo reliev. pulido +10 HM20+15 ZA1
0 m² × 27.7 (29.36 con costes indirectos) = 0.00

**P5PAV1D** m² Pav. solado acerado táctil abotonado+10 HM20+15 ZA1
0 m² × 34.57 (36.64 con costes indirectos) = 0.00

**P5PAV1C** m² Pav. solado acerado baldosa dim. multiple +10 HM20+15 ZA1
0 m² × 25.73 (27.27 con costes indirectos) = 0.00

**P5PAVHM20B** m² Pav.de hormigón HM-20 ruleteado, 15 cm en acerados+15 cm ZA1
0 m² × 19.28 (20.44 con costes indirectos) = 0.00

**P5PAVHF36** m² Pav. hormigón HF-4, 20 cm
14 m² × 17.81 (18.88 con costes indirectos) = 264.32

| Medición | Uds. | Largo | Parcial |
|---|---|---|---|
| Acceso CCMs | 1 | 2 | 2.00 |
| Acceso nave | 2 | 4 | 8.00 |
| Acceso Desodorización | 1 | 4 | 4.00 |
| Total |  |  | 14 |

**P5PAVHM20A** m² Pav.hormigón magro 15 cm firmes
0 m² × 13.12 (13.91 con costes indirectos) = 0.00

**P5BORD1** m Bordillo hormigón 17x30
481 m × 12.5 (13.25 con costes indirectos) = 6373.25

| Medición | Uds. | Largo | Parcial |
|---|---|---|---|
| Perímetro | 1 | 296 | 296.00 |
| Acceso | 2 | 64.5 | 129.00 |
| Acerado | 1 | 15 | 15.00 |
|  | 1 | 4.5 | 4.50 |
|  | 1 | 12.5 | 12.50 |
|  | 1 | 3 | 3.00 |
|  | 1 | 21 | 21.00 |
| Total |  |  | 481 |

**P5BORD2** m Bordillo granito 15x25x120 cm
0 m × 28.87 (30.6 con costes indirectos) = 0.00

**P5BORD3** m Bordillo prefabricado hormigón bicapa 9-10x20
309 m × 9.9 (10.49 con costes indirectos) = 3241.41

| Medición | Uds. | Largo | Parcial |
|---|---|---|---|
| Exterior | 1 | 438 | 438.00 |
|  | -2 | 64.5 | -129.00 |
| Total |  |  | 309 |

**P6SÑL-002A** ud Señal triangular normal L=90 cm. Nivel1
3 ud × 81.91 (86.82 con costes indirectos) = 260.46

| Medición | Uds. | Parcial |
|---|---|---|
| Varios señalización acceso | 3 | 3.00 |
| Total |  | 3 |

**P6SÑL-003B** ud Señal cuadrada normal L=60 cm. Nivel1
2 ud × 85.17 (90.28 con costes indirectos) = 180.56

| Medición | Uds. | Parcial |
|---|---|---|
| Varios | 2 | 2.00 |
| Total |  | 2 |

**P6SÑL-010B** ud Señal. mod.nor. 150X34 cm Nivel2
3 ud × 86.26 (91.44 con costes indirectos) = 274.32

| Medición | Uds. | Parcial |
|---|---|---|
| Señalización | 3 | 3.00 |
| Total |  | 3 |

**P6SÑL-PINT10** m Marca vial continua y/o discontinua 10 cm
0 m × 0.89 (0.94 con costes indirectos) = 0.00

**P6SÑL-PINT15** m Marca vial continua y/o discontinua 15 cm
16 m × 1.15 (1.22 con costes indirectos) = 19.52

| Medición | Uds. | Largo | Parcial |
|---|---|---|---|
| Parking | 4 | 4 | 16.00 |
| Total |  |  | 16 |

**P6SÑL-PINTS** m² Simbolos y cebreados marcas viales
15 m² × 7.15 (7.58 con costes indirectos) = 113.70

| Medición | Uds. | Largo | Parcial |
|---|---|---|---|
| Varios señalización parking | 1 | 15 | 15.00 |
| Total |  |  | 15 |

###### A2.10.2 CERRAMIENTOS (20/07/2005)
Importe: 39904.15

**P5PUERTA1A** ud Puerta metálica 1 hoja 2.1x0.9+pint
0 ud × 139.21 (147.56 con costes indirectos) = 0.00

**P5PUERTA1B** ud Puerta metálica 2 hoja x2,0x3.0m acero galvanizado+pint
1 ud × 589.55 (624.92 con costes indirectos) = 624.92

**P5CERRAM1** m Cerramiento tipo-1 malla electrosold+ murete 0.80x0.35+ciment.
333.5 m × 88.71 (94.03 con costes indirectos) = 31359.01

| Medición | Uds. | Largo | Parcial |
|---|---|---|---|
| Perímetro | 1 | 407.5 | 407.50 |
| A descontar | -1 | 74 | -74.00 |
| Total |  |  | 333.5 |

**P5CERRAM2** m Cerramiento tipo-2 Valla de D/T metálica
0 m × 23.88 (25.31 con costes indirectos) = 0.00

**P5CERRAM3** m Cerramiento t-3 malla 10x30x63 plastif+ murete 0.25x0.35+ciment. (26/06/2009)
74 m × 100.97 (107.03 con costes indirectos) = 7920.22
Cerramiento tipo-1: 2.0m de altura compuesto por malla 10x30-63 galvanizada en caliente plastificada color (a elección de la dirección facultativa) en bastidores tubulares de acero S-275J de 1ª calidad galvanizado en caliente, de diámetro 80 mm y 1.5 mm de espesor, sobre muro de hormigón blanco de 0.25x0.35m de altura variable, en acabado visto, sobre zapata de hormigón HM-20 de dimensiones definida en planos Incluso placas de anclaje de 120x120x2,mm, remates de esquina, berenjenos de junta, cordón asfáltico en juntas, incluido taladro para su colocación, con pernos de anclaje químicos de diámetro 6 mm y 120 mm de profundidad. Operaciones de cajeado de cimentación y posteriores rellenos localizados Unidad totalmente anclada y terminada. ( incluye hormigonados y zapatas)

| Código | Ud | Descripción | Rendimiento | Precio | Importe |
|---|---|---|---|---|---|
| MAO-002 | h | Encargado general | 0.002 | 20.46 | 0.04 |
| MAO-007 | h | Peón general | 0.5 | 16.6 | 8.30 |
| MAQ-001C | h | Camión grúa 20 Tm. | 0.02 | 35.61 | 0.71 |
| MAQ-012 | día | Día alquiler de generador de c.a. | 0.02 | 9.31 | 0.19 |
| MAQ-019 | h | Equipo soldadura | 0.02 | 2.99 | 0.06 |
| MAT4MORTM10B | m³ | Mortero 1/4 preparado con cemento blanco M-10 | 0.035 | 59.35 | 2.08 |
| MAT4HORHM20A1 | m³ | Hormigón HM-20/B/20/IIa a pie obra | 0.42 | 47.28 | 19.86 |
| MAT4HORHM15A | m³ | Hormigón HL-150/P/20 a pie obra | 0.25 | 43.66 | 10.92 |
| MAT4MAI067 | ud | Elementos de anclaje | 0.5 | 2.89 | 1.45 |
| MATCERRAM2 | m² | Cerramiento 10 x30-63 galv. caliente+ plastif.+bastidor (material; 05/05/2020) | 2 | 28.68 | 57.36 |
|  |  | Total |  |  | 100.97 |

**P5CERRAM4** m Cerramiento tipo-4 ganadero
0 m × 6.27 (6.65 con costes indirectos) = 0.00

###### A2.10.3 DRENAJES Y PLUVIALES (15/09/2008)
Importe: 38081.08

**P1MT03A1** m³ Excavación localizadas roca+agotam+Tte vertedero
0 m³ × 12.01 (12.73 con costes indirectos) = 0.00

**P1MT03B1** m³ Excavación localizadas medio-duro+agotam+Tte vertedero
780.21 m³ × 3.86 (4.09 con costes indirectos) = 3191.06

| Medición | Uds. | Largo | Ancho | Alto | Parcial |
|---|---|---|---|---|---|
| pluviales | 1 | 220 | 1.7 | 1.5 | 561.00 |
|  | 1 | 6.2 | 1.7 | 1.5 | 15.81 |
|  | 1 | 8 | 1.7 | 1.5 | 20.40 |
|  | 1 | 46 | 1.7 | 1.5 | 117.30 |
|  | 1 | 2 | 1.7 | 1.5 | 5.10 |
|  | 1 | 7 | 1.7 | 1.5 | 17.85 |
| Conexiones imbornales | 19 | 1.5 | 1.5 | 1 | 42.75 |
| Asume zanja tipo-2 |  |  |  |  |  |
| Previo pavimento con talud 1H/3V |  |  |  |  |  |
| Total |  |  |  |  | 780.21 |

**P1MT04F** m³ Construcción cama de arena en tuberías
0 m³ × 13.33 (14.13 con costes indirectos) = 0.00

**P1MT04E** m³ Rellenos localizado con garbancillo 5/15
312 m³ × 9.66 (10.24 con costes indirectos) = 3194.88

| Medición | Uds. | Largo | Alto | Parcial |
|---|---|---|---|---|
| pluviales | 1 | 220 | 1 | 220.00 |
|  | 1 | 6.2 | 1 | 6.20 |
|  | 1 | 8 | 1 | 8.00 |
|  | 1 | 46 | 1 | 46.00 |
|  | 1 | 2 | 1 | 2.00 |
|  | 1 | 7 | 1 | 7.00 |
| Conexiones imbornales | 19 | 1.5 | 0.8 | 22.80 |
| Total |  |  |  | 312 |

**P1MT04A** m³ Rellenos localizado con suelos proc. préstamo selec. 33 mm 95%PN
0 m³ × 5.06 (5.36 con costes indirectos) = 0.00

**P1MT04B** m³ Rellenos localizado con suelos proc. excav 150 mm 95%PN
468 m³ × 2.99 (3.17 con costes indirectos) = 1483.56

| Medición | Uds. | Largo | Parcial |
|---|---|---|---|
| s/ med | 1 | 780 | 780.00 |
|  | -1 | 312 | -312.00 |
| Total |  |  | 468 |

**P1MT04D** m³ Rellenos localizado con material filtrante 40/80 95%PN
0 m³ × 11.03 (11.69 con costes indirectos) = 0.00

**P5BANDA250** m Banda de señalización Ancho: 250 mm PVC
317.7 m × 0.27 (0.29 con costes indirectos) = 92.13

| Medición | Uds. | Largo | Parcial |
|---|---|---|---|
| pluviales | 1 | 220 | 220.00 |
|  | 1 | 6.2 | 6.20 |
|  | 1 | 8 | 8.00 |
|  | 1 | 46 | 46.00 |
|  | 1 | 2 | 2.00 |
|  | 1 | 7 | 7.00 |
| Conexiones imbornales | 19 | 1.5 | 28.50 |
| Total |  |  | 317.7 |

**P5PAV4** m² Encachado piedra caliza+mortero (19/10/2010)
0 m² × 23.87 (25.3 con costes indirectos) = 0.00
Solado y encachado de piedra hidráulica, recibida con mortero M-60 dosicifación 1:5 de cemento IIa, cama de arena de 2 cm y solera de apoyo de 15 cm de HM-20, incluso rejuntado de juntas, remates y entronques, formación de escaleras y vivos. Unidad totalmente terminada.

| Código | Ud | Descripción | Rendimiento | Precio | Importe |
|---|---|---|---|---|---|
| MAO-001 | h | Cuadrilla "A" | 0.1 | 42 | 4.20 |
| MAQ-005A1 | h | Camión cisterna 2-5.000 l. (maquinaria; 27/10/2011) | 0.001 | 23.67 | 0.02 |
| MAQ-001C | h | Camión grúa 20 Tm. | 0.001 | 35.61 | 0.04 |
| MAT5PAV4 | m² | Plan.pied.caliza 7-10cm en solado rústica (material; 19/10/2010) | 1.05 | 17.12 | 17.98 |
| MAT4MORTM10G | m³ | Mortero 1/4 preparado con cemento gris M-10 | 0.03 | 54.27 | 1.63 |
|  |  | Total |  |  | 23.87 |

**P3CUN-003** m Cuneta guarda revestida de hormigón
16 m × 10.94 (11.6 con costes indirectos) = 185.60

| Medición | Uds. | Largo | Parcial |
|---|---|---|---|
| Emboquilles salvacunetas | 4 | 4 | 16.00 |
| Total |  |  | 16 |

**P3CUN-004** m Cuneta guarda o pie de talud sin revestir
300 m × 3.47 (3.68 con costes indirectos) = 1104.00

| Medición | Uds. | Largo | Parcial |
|---|---|---|---|
| Perímetro ext terraplén | 1 | 135 | 135.00 |
|  | 1 | 105 | 105.00 |
|  | 1 | 60 | 60.00 |
| Total |  |  | 300 |

**P3SCDN300** m Salvacuneta dn=300 HA icl. arqueta + zanja+relleno HM-20
14 m × 40.81 (43.26 con costes indirectos) = 605.64

| Medición | Uds. | Largo | Parcial |
|---|---|---|---|
| Pasos | 2 | 7 | 14.00 |
| Total |  |  | 14 |

**P3SCDN500** m Salvacuneta dn=500 HA icl. arqueta + zanja+relleno HM-20
0 m × 55.09 (58.4 con costes indirectos) = 0.00

**P3DREN110PVC** m Tubo dren PVC 110 mm corrugado+zanja+geotextil
0 m × 5.33 (5.65 con costes indirectos) = 0.00

**P3DREN200PVC** m Tubo dren PVC 200 mm corrugado+zanja+geotextil
0 m × 10.08 (10.68 con costes indirectos) = 0.00

**P3DREN250PVC** m Tubería PVC 250 mm dren+zanja+geotex.
0 m × 13.57 (14.38 con costes indirectos) = 0.00

**P4TUB200PVC** m Tubería PVC D=200 mm SN-8
28.5 m × 19.12 (20.27 con costes indirectos) = 577.70

| Medición | Uds. | Largo | Parcial |
|---|---|---|---|
| Conexiones imbornales | 19 | 1.5 | 28.50 |
| Total |  |  | 28.5 |

**P4TUB315PVC** m Tubería PVC D=315 mm SN-8
289.2 m × 26.55 (28.14 con costes indirectos) = 8138.09

| Medición | Uds. | Largo | Parcial |
|---|---|---|---|
| pluviales | 1 | 220 | 220.00 |
|  | 1 | 6.2 | 6.20 |
|  | 1 | 8 | 8.00 |
|  | 1 | 46 | 46.00 |
|  | 1 | 2 | 2.00 |
|  | 1 | 7 | 7.00 |
| Total |  |  | 289.2 |

**P4TUB400PVC** m Tubería PVC D=400 mm SN-8
0 m × 30.27 (32.09 con costes indirectos) = 0.00

**P4TUB500PVC** m Tubería PVC D=500 mm SN-8
0 m × 39.88 (42.27 con costes indirectos) = 0.00

**P5ARQLD1A** ud Arq. ladrillo 1pie DN1.2m+enfosc+tapa FD H<=2.5m
21 ud × 565.87 (599.82 con costes indirectos) = 12596.22

| Medición | Uds. | Parcial |
|---|---|---|
| Pluviales | 21 | 21.00 |
| Total |  | 21 |

**P5ARQLD1B** Ud Arq. ladrillo 1pie DN1.2m+enfosc+tapa FD H>2.5m y <4.0m (27/10/2011)
0 Ud × 959.09 (1016.64 con costes indirectos) = 0.00
Arqueta de ladrillo 1 pie enfoscado interior mortero hidrófugo de diámetro interior 1.20 m, con cono reductor 1200/600 para alturas de 2.5-4,50m, tapa de fundición DN 600 mm D-400, marco y contracerco, pates polipropileno alma de acero cada 20 cm, y base de apoyo HA25 y armado #8/10, con 0.4m de espesor mínimo y 10 cm de hormigón de limpieza, p.p. de excavación asociada, y rellenos con suelos seleccionados. Unidad totalmente terminada.

| Código | Ud | Descripción | Rendimiento | Precio | Importe |
|---|---|---|---|---|---|
| MAO-001 | h | Cuadrilla "A" | 12 | 42 | 504.00 |
| MAQ-001A | h | Camión grúa- pluma corto | 3 | 26.27 | 78.81 |
| MAQ-002A2 | h | Retroexcavadora ruedas hidráulica 71/100 CV | 4 | 31.53 | 126.12 |
| MAQ-022 | h | Vibrador hormigón o Regla vibrante | 0.01 | 14.54 | 0.15 |
| MATPATE01 | ud | Pate prefabricado de polipropileno D25 mm | 8 | 4.53 | 36.24 |
| MAT4MORTM40 | m³ | Mortero de cemento 1/6 M-40 | 0.15 | 36.87 | 5.53 |
| MAT4HORHM15A | m³ | Hormigón HL-150/P/20 a pie obra | 0.2 | 43.66 | 8.73 |
| MAT4HOR-005 | l | Líquido de curado | 0.2 | 2.68 | 0.54 |
| MAT4HORHA25 | m³ | Hormigón HA 25/b/20/Iia a pie de obra | 0.6 | 51.97 | 31.18 |
| MAT10LHD2 | ud | Ladrillo hueco doble 25x12x9 | 1250 | 0.08 | 100.00 |
| MAT1SUELO-1 | m³ | Suelo seleccionado s/ PG3 incl. tte. a obra | 3.7 | 2.01 | 7.44 |
| MAT1SUELO-4 | m³ | Suelo adecuado s/ PG3 incl. tte. a obra | 0.5 | 1.3 | 0.65 |
| MAT4ACER-01 | kg | Acero B-500s | 5 | 1.15 | 5.75 |
| MAT4TAPA06C | ud | Cerco + Tapa de registro fundición, de sección circular Ø 60 cm. | 1 | 53.95 | 53.95 |
|  |  | Total |  |  | 959.09 |

**P3SUM1** ud Sumidero sifónico 30x50
0 ud × 173.43 (183.84 con costes indirectos) = 0.00

**P3SUM2** ud Sumidero sifónico 40x60
19 ud × 182.24 (193.17 con costes indirectos) = 3670.23

| Medición | Uds. | Parcial |
|---|---|---|
| Imbornales | 19 | 19.00 |
| Total |  | 19 |

**P3SUM3** m Sumidero lineal 30 cm de anchura+p.p. canal de recogida
18 m × 55.96 (59.32 con costes indirectos) = 1067.76

| Medición | Uds. | Largo | Parcial |
|---|---|---|---|
| Acceso nave | 4 | 4 | 16.00 |
|  | 1 | 2 | 2.00 |
| Total |  |  | 18 |

**P4TUB60HA135** m Tubería hormigón armado junta elastomérica 135 Ø600
0 m × 48.68 (51.6 con costes indirectos) = 0.00

**P4TUB80HA135** m Tubería hormigón armado junta elastomérica 135 Ø800
0 m × 80.29 (85.11 con costes indirectos) = 0.00

**P4TUB100HA135** m Tubería hormigón armado junta elastomérica 135 Ø1000
0 m × 113.45 (120.26 con costes indirectos) = 0.00

**P4TUB120HA135** m Tubería hormigón armado junta elastomérica 135 Ø1200
0 m × 151.06 (160.12 con costes indirectos) = 0.00

**P1MT08GTX-002** m² Geotextil Geotesant-295gr/m2
1214.64 m² × 1.69 (1.79 con costes indirectos) = 2174.21

| Medición | Uds. | Largo | Alto | Parcial |
|---|---|---|---|---|
| pluviales | 1 | 220 | 4.2 | 924.00 |
|  | 1 | 6.2 | 4.2 | 26.04 |
|  | 1 | 8 | 4.2 | 33.60 |
|  | 1 | 46 | 4.2 | 193.20 |
|  | 1 | 2 | 4.2 | 8.40 |
|  | 1 | 7 | 4.2 | 29.40 |
| Total |  |  |  | 1214.64 |

###### A2.10.4 RED RIEGO (14/04/2011)
Importe: 5477.49

**P1MT03A1** m³ Excavación localizadas roca+agotam+Tte vertedero
0 m³ × 12.01 (12.73 con costes indirectos) = 0.00

**P1MT03B1** m³ Excavación localizadas medio-duro+agotam+Tte vertedero
129.6 m³ × 3.86 (4.09 con costes indirectos) = 530.06

| Medición | Uds. | Largo | Ancho | Alto | Parcial |
|---|---|---|---|---|---|
| Varios zonas verdes | 1 | 550 | 0.4 | 0.4 | 88.00 |
|  | 1 | 80 | 0.4 | 0.4 | 12.80 |
|  | 1 | 180 | 0.4 | 0.4 | 28.80 |
| Total |  |  |  |  | 129.6 |

**P1MT04B** m³ Rellenos localizado con suelos proc. excav 150 mm 95%PN
129 m³ × 2.99 (3.17 con costes indirectos) = 408.93

**P1MT04C** m³ Rellenos localizado con suelos proc. préstamo 150 mm 95%PN
0 m³ × 4.29 (4.55 con costes indirectos) = 0.00

**P6TUBPE016.3** m Tubería de PE32 DN16PN3 riego +goteros
310 m × 0.89 (0.94 con costes indirectos) = 291.40

| Medición | Uds. | Largo | Parcial |
|---|---|---|---|
| Red riego zonas verdes | 3 | 70 | 210.00 |
|  | 1 | 40 | 40.00 |
|  | 1 | 60 | 60.00 |
| Total |  |  | 310 |

**P6TUBPE025.6** m Tubería de PE32 DN25 PN6
550 m × 2.57 (2.72 con costes indirectos) = 1496.00

| Medición | Uds. | Largo | Parcial |
|---|---|---|---|
| perímetro | 1 | 410 | 410.00 |
| Zonas verdes EDAR actual | 2 | 70 | 140.00 |
| Total |  |  | 550 |

**P6TUBPE032.6** m Tubería de PE32 DN32 PN6 (18/11/2011)
80 m × 3 (3.18 con costes indirectos) = 254.40
Tubería de polietileno de baja densidad PE32,s/ normas UNE 12201, de 32 mm de diámetro y 6 atm de presión nominal de trabajo y unión por manguito; incluyendo transporte, distribución de materiales a pie de obra, montaje, colocación y pruebas de funcionamiento, así como piezas especiales, codos, T´s y derivaciones. Unidad totalmente terminada.

| Código | Ud | Descripción | Rendimiento | Precio | Importe |
|---|---|---|---|---|---|
| MAO-001 | h | Cuadrilla "A" | 0.044 | 42 | 1.85 |
| MATTUBPE03206 | m | Tubería de PE32 DN32 PN6 ( a pie de obra) (material; 18/11/2011) | 1 | 0.88 | 0.88 |
| %P.P.PIEZ1 | % | P.P. piezas especiales | 10 % | 2.73 | 0.27 |
|  |  | Total |  |  | 3 |

| Medición | Uds. | Largo | Parcial |
|---|---|---|---|
| Red distribución | 1 | 80 | 80.00 |
| Total |  |  | 80 |

**P6TUBPE040.6** m Tubería de PE32 DN40 PN6 (18/11/2011)
0 m × 3.07 (3.25 con costes indirectos) = 0.00
Tubería de polietileno de baja densidad PE32,s/ normas UNE 12201, de 40 mm de diámetro y 6atm de presión nominal de trabajo y unión por manguito; incluyendo transporte, distribución de materiales a pie de obra, montaje, colocación y pruebas de funcionamiento, así como piezas especiales, codos, T´s y derivaciones. Unidad totalmente terminada.

| Código | Ud | Descripción | Rendimiento | Precio | Importe |
|---|---|---|---|---|---|
| MAO-001 | h | Cuadrilla "A" | 0.044 | 42 | 1.85 |
| MATTUBPE040.6 | m | Tubería de PE32 DN40 PN6 ( a pie de obra) (material; 05/05/2020) | 1 | 0.94 | 0.94 |
| %P.P.PIEZ1 | % | P.P. piezas especiales | 10 % | 2.79 | 0.28 |
|  |  | Total |  |  | 3.07 |

**P6TUBPE050.6** m Tubería de PE32 DN50 PN6 (18/11/2011)
180 m × 3.41 (3.61 con costes indirectos) = 649.80
Tubería de polietileno de baja densidad PE32,s/ normas UNE 12201, de 50 mm de diámetro y 6 atm de presión nominal de trabajo y unión por manguito; incluyendo transporte, distribución de materiales a pie de obra, montaje, colocación y pruebas de funcionamiento, así como piezas especiales, codos, T´s y derivaciones. Unidad totalmente terminada.

| Código | Ud | Descripción | Rendimiento | Precio | Importe |
|---|---|---|---|---|---|
| MAO-001 | h | Cuadrilla "A" | 0.044 | 42 | 1.85 |
| MATTUBPE0506 | m | Tubería de PE32 DN50 PN6 ( a pie de obra) (material; 05/05/2020) | 1 | 1.25 | 1.25 |
| %P.P.PIEZ1 | % | P.P. piezas especiales | 10 % | 3.10 | 0.31 |
|  |  | Total |  |  | 3.41 |

| Medición | Uds. | Largo | Parcial |
|---|---|---|---|
| red principal | 1 | 180 | 180.00 |
| Total |  |  | 180 |

**P6TUBPE063.06** m Tubería de PE100 DN63 PN6
0 m × 2.6 (2.76 con costes indirectos) = 0.00

**P6ASPEM01** Ud Aspersor emergente impacto A=12 m 1/2" (18/11/2011)
12 Ud × 38.36 (40.66 con costes indirectos) = 487.92
Aspersor emergente con giro por brazo de impacto sector y alcance regulables con un alcance máximo de 12 m., i/conexión a1/2" de diámetro mediante collarín de toma de polipropileno de 40mm. de diámetro sobre bobina recortable, totalmente instalado. Incluida arqueta y tapa fundición.

| Código | Ud | Descripción | Rendimiento | Precio | Importe |
|---|---|---|---|---|---|
| MAO-001 | h | Cuadrilla "A" | 0.1 | 42 | 4.20 |
| MATRIEG2 | Ud | Aspersor emergente a=12 1/2" (material; 18/11/2011) | 1 | 23.18 | 23.18 |
| MATCOLLTOM | Ud | Collarín de toma a tubería (material; 18/11/2011) | 1 | 7.49 | 7.49 |
| %P.P.PIEZ1 | % | P.P. piezas especiales | 10 % | 34.87 | 3.49 |
|  |  | Total |  |  | 38.36 |

**P6HID01** Ud Hidrante incendios (18/11/2011)
0 Ud × 41.61 (44.11 con costes indirectos) = 0.00
Hidrante incendios con p.p. de piezas especiales para su correcta colocación. Medida la unidad realmente ejecutada, incluida arqueta y tapa de fundición de cubrición.

| Código | Ud | Descripción | Rendimiento | Precio | Importe |
|---|---|---|---|---|---|
| MAO-001 | h | Cuadrilla "A" | 0.05 | 42 | 2.10 |
| MATHIDR01 | Ud | hidrante incendios+arqueta+tapa FD (material; 29/07/2013) | 1 | 35.73 | 35.73 |
| %P.P.PIEZ1 | % | P.P. piezas especiales | 10 % | 37.83 | 3.78 |
|  |  | Total |  |  | 41.61 |

**P6ELETV-01** Ud Electroválvula control de riego (18/11/2011)
6 Ud × 61.25 (64.93 con costes indirectos) = 389.58
Electroválvula para instalación de riego, de material plástico con solenoide para una presión máxima de 10 bar.i. conexión al sistema de riego, incluida instalación eléctrica hasta punto de conexión, arqueta de poliéster y base de hormigón. Unidad totalmente instalada y operativa.

| Código | Ud | Descripción | Rendimiento | Precio | Importe |
|---|---|---|---|---|---|
| MAO-001 | h | Cuadrilla "A" | 0.25 | 42 | 10.50 |
| MATELECTV | Ud | Eléctoválvula control riego (material; 18/11/2011) | 1 | 42.75 | 42.75 |
| %P.P. PMAT | % | Pequeño material | 15 % | 53.25 | 7.99 |
|  |  | Total |  |  | 61.25 |

| Medición | Uds. | Parcial |
|---|---|---|
| Sectorización | 6 | 6.00 |
| Total |  | 6 |

**P5ELEARQ0.4** Ud Arqueta la. registro 45x45x50 cm. (14/04/2011)
0 Ud × 77.78 (82.45 con costes indirectos) = 0.00
Arqueta de registro de 45x45x50 cm. de medidas interiores, construida con fábrica de ladrillo perforado tosco de 1/2 pie de espesor, recibido con mortero de cemento (M-40), colocado sobre solera de 0.2m de espesor de hormigón en masa HM-20/P/40/IIa ligeramente armada con mallazo, enfoscada y bruñida por el interior con mortero de cemento (M-40), y con tapa de de fundición, terminada y con p.p. de medios auxiliares, sin incluir la excavación, ni el relleno perimetral posterior.

| Código | Ud | Descripción | Rendimiento | Precio | Importe |
|---|---|---|---|---|---|
| MAO-004A | h | Oficial 1ª generalista | 2.5 | 17.53 | 43.83 |
| MAT10LAD3 | Ud | Ladrillo perfora. tosco 25x12x7 (material; 13/12/2011) | 0.045 | 0.07 | 0.00 |
| MAT4CEM-01 | t | Cemento CEM II/B-P 32,5 SR Granel en obra (material; 14/04/2011) | 0.05 | 71.3 | 3.57 |
| MAT4TAPA0.45 | Ud | Tapa cuadrada fundición arqueta registro electrica 45x45+cerco (material; 11/07/2013) | 1 | 18.33 | 18.33 |
| MAT4ACER-01 | kg | Acero B-500s | 0.2 | 1.15 | 0.23 |
| MAT4HORHM20A1 | m³ | Hormigón HM-20/B/20/IIa a pie obra | 0.25 | 47.28 | 11.82 |
|  |  | Total |  |  | 77.78 |

Claves: pie, mallazo, interior, medio, perímetro, enfoscado, masa, terminación, perforación, tosco, registro, ligero, bruñido, excavación, colocación, fábrica, construcción, tapa, arqueta, prefabricado, solera, cemento, mortero, ladrillo, auxiliar, hormigón, relleno

**P5ELETT10** ud Arq. polipropileno con tapa registrable
4 ud × 65.99 (69.95 con costes indirectos) = 279.80

| Medición | Uds. | Parcial |
|---|---|---|
| Varios valvulería de corte | 4 | 4.00 |
| Total |  | 4 |

**P4RSR02** ud Anillo gotero
203 ud × 2.3 (2.44 con costes indirectos) = 495.32

**P6PROGRI** Ud Programador de riego
1 Ud × 90.89 (96.34 con costes indirectos) = 96.34

**P6CONEXRIEG** Ud Conexión red de riego
1 Ud × 92.4 (97.94 con costes indirectos) = 97.94

##### A1.2.1.12 INSTALACIONES AUX. Y VARIOS (LB) (21/11/2011)
Importe: 14156.73

**P3EDIFFONT1** Ud Inst. fontanería ac. inox AISI316 (12/07/2013)
1 Ud × 156.05 (165.41 con costes indirectos) = 165.41
Instalación fontanería lavabo emergencioa. Unidad totalmente instalado

| Código | Ud | Descripción | Rendimiento | Precio | Importe |
|---|---|---|---|---|---|
| MAO-004B | h | Oficial 1ª instalaciones | 4 | 17.53 | 70.12 |
| MATEDIFFONT | Ud | Inst. fontanería+lavabo AISI-316 (material; 12/07/2013) | 1 | 85.93 | 85.93 |
|  |  | Total |  |  | 156.05 |

| Medición | Uds. | Parcial |
|---|---|---|
| Int. nave | 1 | 1.00 |
| Total |  | 1 |

**P3EDIFFONT6** Ud Lavaojos emergencia (EBAR) (14/05/2020)
1 Ud × 1270.92 (1347.18 con costes indirectos) = 1347.18
Suministro e instalación de ducha combinada con lavaojos de emergencia, realizado en PEHD, color amarillo de alta visibilidad para que sea fácilmente identificable y piezas metálicas de acero inoxidable, con las siguientes características:
Ducha: difusor de ABS, accionamiento manual con tirador rígido acabado en triángulo.
Lavaojos: poza resistente a la corrosión, incorporando compensador automático del flujo que asegura un flujo constante aun cuando se producen variaciones en la red de suministro de agua, tapas para evitar la contaminación de la salida de agua, válvula de fácil apertura que deja el flujo permanentemente abierto, almohadillas atomizadoras para proporcionar flujo de agua suave y aireado al área ocular dañada.
Incluso instalación de abastecimiento conectada a la red general, desagüe conectado a la red de saneamiento y pruebas.

| Código | Ud | Descripción | Rendimiento | Precio | Importe |
|---|---|---|---|---|---|
| MATEDIFFONT6 | Ud | Lavaojos emergencia (material; 29/10/2020) | 1 | 1071.96 | 1071.960 |
| %MONT14 | % | Transporte y Montaje (26/05/2020) | 14 % | 1071.960 | 150.074 |
| %PRUEB4 | % | Puesta en Marcha y Pruebas Funcionamiento (14/05/2020) | 4 % | 1222.034 | 48.881 |
|  |  | Total |  |  | 1270.92 |

**P7INC4** Ud Extin.Pol. ABC9Kg.EF34A-144B (21/11/2011)
4 Ud × 90.13 (95.54 con costes indirectos) = 382.16
Ud. Extintor de polvo ABC con eficacia 34A-144B para extinción de fuego de materias sólidas, líquidas, productos gaseosos e incendios de equipos eléctricos, de 9 Kg. de agente extintor con soporte, manómetro y boquilla con difusor según norma UNE-23110, totalmente instalado.Certificado por AENOR.

| Código | Ud | Descripción | Rendimiento | Precio | Importe |
|---|---|---|---|---|---|
| MAO-012 | h | Tecnico en Instalación | 1.2 | 40 | 48.00 |
| MATEXT1 | Ud | Extintor Pol. ABC9 Kg EF34A-144B (material; 21/11/2011) | 1 | 42.13 | 42.13 |
|  |  | Total |  |  | 90.13 |

Relación comercial: 000, 56, 001, 0, 002

| Medición | Uds. | Parcial |
|---|---|---|
| Sala CCMs | 1 | 1.00 |
| Sala Desodorización | 1 | 1.00 |
| Nave | 2 | 2.00 |
| Nota: Trafo y generador incluidos en inst. elec |  |  |
| Total |  | 4 |

**P9VA15** ud Señal Corporativa pared 300x200mm (29/03/2012)
9 ud × 57.44 (60.89 con costes indirectos) = 548.01
Suministro y colocación de señal 300x200 mm adosada a pared, decorada e incluyendo soporte al paramento. Materiales, acabados y detalles constructivos según el Manual de Señalización Corporativa.

| Código | Ud | Descripción | Rendimiento | Precio |
|---|---|---|---|---|
| MATVA15 | ud | Señal Corporativa pared 300x200mm (material; 29/03/2012) | 1 | 41.04 |
| %MONT-40 VAR | % | Montaje-40% | 40 % |  |

| Medición | Uds. | Parcial |
|---|---|---|
| Sala CCms | 1 | 1.00 |
| Sala Desod | 2 | 2.00 |
| Nave | 6 | 6.00 |
| Total |  | 9 |

**P9VAR16** ud Señal Corporativa una cara c/ postes 1800x1110mm (29/03/2012)
2 ud × 217.83 (230.9 con costes indirectos) = 461.80
Suministro y colocación de señal anclada a suelo formada por dos postes de Ø 90 mm que sujetan una bandeja de 1800x1110 mm en una sola cara. Materiales, acabados y detalles constructivos según el Manual de Señalización Corporativa .

| Código | Ud | Descripción | Rendimiento | Precio | Importe |
|---|---|---|---|---|---|
| MATVAR16 | ud | Señal Corporativa para anclar a suelo 1800x1110mm una cara (material; 29/03/2012) | 1 | 155.59 | 155.59 |
| %MONT-40 VAR | % | Montaje-40% | 40 % | 155.59 | 62.24 |
|  |  | Total |  |  | 217.83 |

| Medición | Uds. | Parcial |
|---|---|---|
| Entrada | 1 | 1.00 |
| Interior urbanziación | 1 | 1.00 |
| Total |  | 2 |

**P9VAR1** ud Legalización y verificación de requerimientos CTE
1 ud × 2610.8 (2767.45 con costes indirectos) = 2767.45

**P9VAR2** Ud Legalización inst. incendios (12/06/2017)
1 Ud × 446.59 (473.39 con costes indirectos) = 473.39
Legalización de la instalación contra incendios, según la legislación vigente que le sea de aplicación, incluso proyecto técnico, suscrito por técnico titulado competente y visado por el Colegio Oficial correspondiente, Certificado de dirección y terminación de obra, Certificado de una Entidad de Inspección y Control Industrial, abono de tasas oficiales y cualquier otra documentación y gestión necesaria ante Organismos competentes para el Registro y puesta en servicio de la instalación.

| Código | Ud | Descripción | Rendimiento | Precio | Importe |
|---|---|---|---|---|---|
| OTRO-VAR2 | Ud | Legalización incendios (12/06/2017) | 1 | 446.59 | 446.59 |
|  |  | Total |  |  | 446.59 |

**P9VAR3** Ud Legalización aparatos a presión (31/01/2017)
1 Ud × 2061.18 (2184.85 con costes indirectos) = 2184.85
Legalización de la instalación de aparatos a presión (calderines, aire comprimido,…) según la legislación vigente que le sea de aplicación, incluso proyecto técnico, suscrito por técnico titulado competente y visado por el Colegio Oficial correspondiente, Certificado de dirección y terminación de obra, Certificado de una Entidad de Inspección y Control Industrial, abono de tasas oficiales y cualquier otra gestión necesaria ante Organismos competentes para el Registro y puesta en servicio de la instalación.

| Código | Ud | Descripción | Rendimiento | Precio | Importe |
|---|---|---|---|---|---|
| OTRO-VAR3 | Ud | Legalización ap. presión (31/01/2017) | 1 | 2061.18 | 2061.18 |
|  |  | Total |  |  | 2061.18 |

**P9VAR4** Ud Legalización almacenamiento prod. químicos (02/01/2017)
1 Ud × 2061.18 (2184.85 con costes indirectos) = 2184.85
Legalización del almacenamiento y dosificación de productos químicos, según la legislación vigente que le sea de aplicación, incluso proyecto técnico, suscrito por técnico titulado competente y visado por el Colegio Oficial correspondiente, Certificado de dirección y terminación de obra, Certificado de una Entidad de Inspección y Control Industrial, abono de tasas oficiales y cualquier otra documentación y gestión necesaria ante Organismos competentes para el Registro y puesta en servicio de la instalación.

| Código | Ud | Descripción | Rendimiento | Precio | Importe |
|---|---|---|---|---|---|
| OTRO-VAR4 | Ud | Legalización almacenam. quimicos (02/01/2017) | 1 | 2061.18 | 2061.18 |
|  |  | Total |  |  | 2061.18 |

| Medición | Uds. | Parcial |
|---|---|---|
| Provisión desodorización | 1 | 1.00 |
| Total |  | 1 |

**P9VAR5** ud Tramitación REI (02/01/2017)
1 ud × 2404.7 (2548.98 con costes indirectos) = 2548.98
Tramitación completa para la inscripción en el Registro Integrado Industrial, según la legislación vigente que le sea de aplicación, incluso proyecto técnico, suscrito por técnico titulado competente y visado por el Colegio Oficial correspondiente, Certificado de dirección y terminación de obra, Certificado de una Entidad de Inspección y Control Industrial, abono de tasas oficiales y cualquier otra documentación y gestión necesaria ante Organismos competentes para la inscripción en el Registro.

| Código | Ud | Descripción | Rendimiento | Precio | Importe |
|---|---|---|---|---|---|
| OTRO-VAR5 | Ud | tramitación REI (02/01/2017) | 1 | 2404.7 | 2404.70 |
|  |  | Total |  |  | 2404.7 |

**P9VAR6** ud Manual de operaciones y mantenimiento (30/05/2017)
0 ud × 3091.75 (3277.26 con costes indirectos) = 0.00
Manual de operaciones y mantenimiento de todas las instalaciones.

| Código | Ud | Descripción | Rendimiento | Precio | Importe |
|---|---|---|---|---|---|
| OTRO-VAR6 | Ud | Manual operaciones y mantenimiento (30/05/2017) | 1 | 3091.75 | 3091.75 |
|  |  | Total |  |  | 3091.75 |

**P9VAR7** ud Certificado RD1215/1997 (31/01/2017)
1 ud × 1030.8 (1092.65 con costes indirectos) = 1092.65
Emisión de certificado de los equipos de trabajo de las instalaciones de adecuación al RD 1215/1997 por Entidad de Inspección acreditada por ENAC.

| Código | Ud | Descripción | Rendimiento | Precio | Importe |
|---|---|---|---|---|---|
| OTRO-VAR7 | Ud | Certificado equipos de traajo s/ RD1215/97 (31/01/2017) | 30 | 34.36 | 1030.80 |
|  |  | Total |  |  | 1030.8 |

| Medición | Uds. | Parcial |
|---|---|---|
| Toda la instalación | 1 | 1.00 |
| Total |  | 1 |

##### A1.2.1.13 REPOSICIÓN DE SERVICIO (LB) (27/06/2000)
Importe: 15702.79

###### A1.2.1.13.1 R.S. PAVIMENTOS (LB) (29/06/2004)
Importe: 4998.54

**P1MT06A** m³ Demolición muro o losa hormigón armado+tte+canon
0 m³ × 46.51 (49.3 con costes indirectos) = 0.00

**P1MT06B** m³ Demolición muro en masa o mamposteria+tte+canon
0 m³ × 28.51 (30.22 con costes indirectos) = 0.00

**P1MT06D** m³ Demolición pavimento de mezcla bituminosa+tte+canon
0 m³ × 14.07 (14.91 con costes indirectos) = 0.00

**P1MT06C** m² Demolición pavimento hormigón o acerado 40 cm espesor+tte+canon
18 m² × 6.28 (6.66 con costes indirectos) = 119.88

| Medición | Uds. | Largo | Ancho | Parcial |
|---|---|---|---|---|
| Conexión acometida eléctrica | 1 | 3 | 3 | 9.00 |
| Conexión con trafo | 1 | 3 | 3 | 9.00 |
| Total |  |  |  | 18 |

**P1MT06G** m² Desmontado de pavimento de losa piedra o adoquín+tte+canon
0 m² × 16.31 (17.29 con costes indirectos) = 0.00

**P5PAVFRES** m²cm Fresado pavimentos+trabajos preparatorios
660 m²cm × 0.61 (0.65 con costes indirectos) = 429.00

| Medición | Uds. | Largo | Ancho | Alto | Parcial |
|---|---|---|---|---|---|
| Acmetida eléctrica | 1 | 110 | 1.2 | 5 | 660.00 |
| Total |  |  |  |  | 660 |

**P5MBS12.5** m² MB 5cm AC16 surf D BC60/70 + emulsión ECI o ECR 100kg/m2
132 m² × 6.07 (6.43 con costes indirectos) = 848.76

| Medición | Uds. | Largo | Ancho | Parcial |
|---|---|---|---|---|
| Pavimento calle | 1 | 110 | 1.2 | 132.00 |
| Total |  |  |  | 132 |

**P5MBS12COLOR** m² MB 5cm AC16 COLOR+ECI o ECR 100kg/m2 s/ su ap
0 m² × 12.82 (13.59 con costes indirectos) = 0.00

**P5MBS20.5** m² MB 5cm AC22 bin S BC60/70 + emulsión ECI o ECR 100kg/m2
132 m² × 5.77 (6.12 con costes indirectos) = 807.84

| Medición | Uds. | Largo | Ancho | Parcial |
|---|---|---|---|---|
| Pavimento calle | 1 | 110 | 1.2 | 132.00 |
| Total |  |  |  | 132 |

**P5MBG20.5** m² MB 5cm AC32 base G BC60/70 + emulsión ECI o ECR 100kg/m2
0 m² × 5.58 (5.91 con costes indirectos) = 0.00

**P5MBG20.7** m² MB 7cm AC32 base G BC60/70 + emulsión ECI o ECR 100kg/m2
0 m² × 6.16 (6.53 con costes indirectos) = 0.00

**P5MBS1S20G20A** m² Rep. MB 5cm AC16+10cm AC22+15 cm AC32G + Marcas vial
0 m² × 38.6 (40.92 con costes indirectos) = 0.00

**P5MBS1S20G20B** m² Reposición firme localizado 5cm S12+10cm S-20+Marcas viales
0 m² × 24.03 (25.47 con costes indirectos) = 0.00

**P1MT08BASEZA1** m³ Zahorra artificial
0 m³ × 10.9 (11.55 con costes indirectos) = 0.00

**P5PAVHF36** m² Pav. hormigón HF-4, 20 cm
0 m² × 17.81 (18.88 con costes indirectos) = 0.00

**P5PAVHM20A** m² Pav.hormigón magro 15 cm firmes
132 m² × 13.12 (13.91 con costes indirectos) = 1836.12

| Medición | Uds. | Largo | Ancho | Parcial |
|---|---|---|---|---|
| Pavimento calle | 1 | 110 | 1.2 | 132.00 |
| Total |  |  |  | 132 |

**P4HG-002B** m³ Hormigón HM-20/B/20/IIa Elementos horizontales y verticales
0 m³ × 55.85 (59.2 con costes indirectos) = 0.00

**P4ETT-002** kg Acero B-500-S
0 kg × 1.32 (1.4 con costes indirectos) = 0.00

**P5BORD1** m Bordillo hormigón 17x30
0 m × 12.5 (13.25 con costes indirectos) = 0.00

**P5BORD2** m Bordillo granito 15x25x120 cm
6 m × 28.87 (30.6 con costes indirectos) = 183.60

| Medición | Uds. | Largo | Parcial |
|---|---|---|---|
| Conexión acometida eléctrica | 1 | 3 | 3.00 |
| Conexión con trafo | 1 | 3 | 3.00 |
| Total |  |  | 6 |

**P5BORD3** m Bordillo prefabricado hormigón bicapa 9-10x20
0 m × 9.9 (10.49 con costes indirectos) = 0.00

**P5PAV1A** m² Pav. solado acerado baldosa 20x20+10 HM20
0 m² × 23.11 (24.5 con costes indirectos) = 0.00

**P5PAV1B** m² Pav. solado acerado baldosa 33x33x4+10 HM20
18 m² × 23.57 (24.98 con costes indirectos) = 449.64

| Medición | Uds. | Largo | Ancho | Parcial |
|---|---|---|---|---|
| Conexión acometida eléctrica | 1 | 3 | 3 | 9.00 |
| Conexión con trafo | 1 | 3 | 3 | 9.00 |
| Total |  |  |  | 18 |

**P5PAV1C** m² Pav. solado acerado baldosa dim. multiple +10 HM20+15 ZA1
0 m² × 25.73 (27.27 con costes indirectos) = 0.00

**P5PAV1D** m² Pav. solado acerado táctil abotonado+10 HM20+15 ZA1
0 m² × 34.57 (36.64 con costes indirectos) = 0.00

**P5PAV2A** m² Pav. adoquinado horm. color+10 cm HM-20+15 cm ZA1
0 m² × 24.81 (26.3 con costes indirectos) = 0.00

**P5PAV2B** m² Pav. adoquinado granitico+10 cm HM-20+15 cm ZA1
0 m² × 55.77 (59.12 con costes indirectos) = 0.00

**P5PAVHM20B** m² Pav.de hormigón HM-20 ruleteado, 15 cm en acerados+15 cm ZA1
0 m² × 19.28 (20.44 con costes indirectos) = 0.00

**P5PAV3C** m² Pav. continuo hormigón impreso e=15 cm pigm+malla
0 m² × 31.98 (33.9 con costes indirectos) = 0.00

**P5PAV3B** m² Pav. continuo impreso e= 10 cm pig,emt+malla
0 m² × 24.47 (25.94 con costes indirectos) = 0.00

**P5PAV3A** m² Pav. continuo hormigón impreso e=7 cm pigm+malla
0 m² × 20.17 (21.38 con costes indirectos) = 0.00

**P5PAV5** m² Pav. solado acerado terrazo grano +15 HM20+20 ZA1
0 m² × 30.02 (31.82 con costes indirectos) = 0.00

**P5PAV6** m² Pav.para uso industrial .inc.:lim., fresado o ch
0 m² × 13.32 (14.12 con costes indirectos) = 0.00

**P5PAV7** m² Pav. solado acerado terrazo reliev. pulido +10 HM20+15 ZA1
0 m² × 27.7 (29.36 con costes indirectos) = 0.00

**P6SÑL-001** ud Desmontaje y reposición de señal con poste nuevo+placa
0 ud × 55.53 (58.86 con costes indirectos) = 0.00

**P6SÑL-002A** ud Señal triangular normal L=90 cm. Nivel1
0 ud × 81.91 (86.82 con costes indirectos) = 0.00

**P6SÑL-003B** ud Señal cuadrada normal L=60 cm. Nivel1
0 ud × 85.17 (90.28 con costes indirectos) = 0.00

**P6SÑL-010B** ud Señal. mod.nor. 150X34 cm Nivel2
0 ud × 86.26 (91.44 con costes indirectos) = 0.00

**P6SÑL-PINT10** m Marca vial continua y/o discontinua 10 cm
0 m × 0.89 (0.94 con costes indirectos) = 0.00

**P6SÑL-PINT15** m Marca vial continua y/o discontinua 15 cm
110 m × 1.15 (1.22 con costes indirectos) = 134.20

| Medición | Uds. | Largo | Parcial |
|---|---|---|---|
| Varios | 1 | 110 | 110.00 |
| Total |  |  | 110 |

**P6SÑL-PINTS** m² Simbolos y cebreados marcas viales
25 m² × 7.15 (7.58 con costes indirectos) = 189.50

| Medición | Uds. | Largo | Ancho | Parcial |
|---|---|---|---|---|
|  | 2 | 5 | 2.5 | 25.00 |
| Total |  |  |  | 25 |

**P6RSBIONDA1** m Levantado y reposición de barrera de seguridad bionda
0 m × 14.32 (15.18 con costes indirectos) = 0.00

**P5MBDTS1** m² Doble tratamiento superficial+emulsión ECI 100kg/m2
0 m² × 3.37 (3.57 con costes indirectos) = 0.00

###### A1.2.1.13.2 R.S. CONDUCCIONES (LB) (01/09/2005)
Importe: 1221.44

**P4RSV1A** ud Sostenimiento cruce sin rep. serv.DN=<500
4 ud × 288.08 (305.36 con costes indirectos) = 1221.44

| Medición | Uds. | Parcial |
|---|---|---|
| Varios acometida eléctrica alumbrado y otros servicios | 4 | 4.00 |
| Total |  | 4 |

**P4RSV1B** ud Sostenimiento cruce sin rep. serv. grandes: LMT y tub.DN>500
0 ud × 694.04 (735.68 con costes indirectos) = 0.00

**P4RSV2** ud Corte programado servicio aguas
0 ud × 390.09 (413.5 con costes indirectos) = 0.00

**P4RSSFIBC1** m Demolición y gest. residuos conduc. fibrocemento DN<1200
0 m × 46.78 (49.59 con costes indirectos) = 0.00

**P4RSS1A** m Dem, desmont y retirada tubería riego de varios diámetros
0 m × 4.18 (4.43 con costes indirectos) = 0.00

**P4RSS1B** m Dem, desmont y retirada tubería saneam y/o abast DN <=500
0 m × 11.81 (12.52 con costes indirectos) = 0.00

**P1MT03A1** m³ Excavación localizadas roca+agotam+Tte vertedero
0 m³ × 12.01 (12.73 con costes indirectos) = 0.00

**P1MT03B1** m³ Excavación localizadas medio-duro+agotam+Tte vertedero
0 m³ × 3.86 (4.09 con costes indirectos) = 0.00

**P1MT03G1** m³ Excavación de desmontes suelos + Tte a terraplén o vertedero
0 m³ × 4.05 (4.29 con costes indirectos) = 0.00

**P1MT04C** m³ Rellenos localizado con suelos proc. préstamo 150 mm 95%PN
0 m³ × 4.29 (4.55 con costes indirectos) = 0.00

**P1MT03H** m³ Excavación de escollera existente+acopio+post. colocacion
0 m³ × 16.46 (17.45 con costes indirectos) = 0.00

**P1MT03I** m² Entibación zanjas y pozos blindada o monocodal
0 m² × 9.46 (10.03 con costes indirectos) = 0.00

**P1MT04F** m³ Construcción cama de arena en tuberías
0 m³ × 13.33 (14.13 con costes indirectos) = 0.00

**P1MT04A** m³ Rellenos localizado con suelos proc. préstamo selec. 33 mm 95%PN
0 m³ × 5.06 (5.36 con costes indirectos) = 0.00

**P1MT04B** m³ Rellenos localizado con suelos proc. excav 150 mm 95%PN
0 m³ × 2.99 (3.17 con costes indirectos) = 0.00

**P1MT04E** m³ Rellenos localizado con garbancillo 5/15
0 m³ × 9.66 (10.24 con costes indirectos) = 0.00

**P1MT04D** m³ Rellenos localizado con material filtrante 40/80 95%PN
0 m³ × 11.03 (11.69 con costes indirectos) = 0.00

**P5BANDA250** m Banda de señalización Ancho: 250 mm PVC
0 m × 0.27 (0.29 con costes indirectos) = 0.00

**P6TUBPE063.16** m Tubería de PE100 DN63 PN16
0 m × 4.3 (4.56 con costes indirectos) = 0.00

**P6TUBPE090.16** m Tubería de PE100 DN90 PN16
0 m × 6.35 (6.73 con costes indirectos) = 0.00

**P6TUBPE110.16** m Tubería de PE100 DN110 PN16
0 m × 8.93 (9.47 con costes indirectos) = 0.00

**P6TUBPE125.16** m Tubería de PE100 DN125PN16
0 m × 11.33 (12.01 con costes indirectos) = 0.00

**P6TUBPE160.16** m Tubería de PE100 DN160PN16
0 m × 17.67 (18.73 con costes indirectos) = 0.00

**P4RSAPE50.16** m Reposición tub. DN50mm PE-100/16+arq+valv.+excav+rellenos
0 m × 38.11 (40.4 con costes indirectos) = 0.00

**P4RSAPE75.16** m Reposición tub. DN75mm PE-100/16+arq+valv.+excav+rellenos
0 m × 42.53 (45.08 con costes indirectos) = 0.00

**P4RSAPE90.16** m Reposición tub. DN90mm PE-100/16+arq+valv.+excav+rellenos
0 m × 44.5 (47.17 con costes indirectos) = 0.00

**P4RSAPE110.16** m Reposición tub. DN110mm PE-100/16+arq+valv.+excav+rellenos
0 m × 47.78 (50.65 con costes indirectos) = 0.00

**P4RSAPE125.16** m Reposición tub. DN125mm PE-100/16+arq+valv.+excav+rellenos
0 m × 50.18 (53.19 con costes indirectos) = 0.00

**P4RSAPE160.16** m Reposición tub. DN160mm PE-100/16+arq+valv.+excav+rellenos
0 m × 56.52 (59.91 con costes indirectos) = 0.00

**P4RSAFD200** m Reposición tub. DN200mm FD +arq+valv.+excav+rellenos
0 m × 72.97 (77.35 con costes indirectos) = 0.00

**P4RSAFD250** m Reposición tub. DN250mm FD +arq+valv.+excav+rellenos
0 m × 84.57 (89.64 con costes indirectos) = 0.00

**P4RSAFD300** m Reposición tub. DN300mm FD +arq+valv.+excav+rellenos
0 m × 97.14 (102.97 con costes indirectos) = 0.00

**P4RSAFD400** m Reposición tub. DN400mm FD +arq+valv.+excav+rellenos
0 m × 156.81 (166.22 con costes indirectos) = 0.00

**P4RSAFD500** m Reposición tub. DN500mm FD +arq+valv.+excav+rellenos
0 m × 208.91 (221.44 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P6VC.060.16** ud Válvula compuerta ø 50/60 mm, 16 atm, instalada
0 ud × 64.2 (68.05 con costes indirectos) = 0.00

**P6VC.080.16** ud Válvula compuerta ø 80 mm, 16 atm, instalada
0 ud × 72.57 (76.92 con costes indirectos) = 0.00

**P6VC.100.16** ud Válvula compuerta ø 100 mm, 16 atm, instalada
0 ud × 155.78 (165.13 con costes indirectos) = 0.00

**P6VC.125.16** ud Válvula compuerta ø 125 mm, 16 atm, instalada
0 ud × 228.1 (241.79 con costes indirectos) = 0.00

**P6VM.250.16** ud Válvula mariposa ø 250 mm, 16 atm, instalada. Manual
0 ud × 785.12 (832.23 con costes indirectos) = 0.00

**P6VM.300.16** ud Válvula mariposa ø 300 mm, 16 atm, instalada. Manual
0 ud × 1231.15 (1305.02 con costes indirectos) = 0.00

**P6CD.080.16** ud Carrete desmontaje DN80 PN16
0 ud × 49.23 (52.18 con costes indirectos) = 0.00

**P6CD.100.16** ud Carrete desmontaje DN100 PN16
0 ud × 69.69 (73.87 con costes indirectos) = 0.00

**P6CD.125.16** ud Carrete desmontaje DN125 PN16
0 ud × 112.19 (118.92 con costes indirectos) = 0.00

**P6CD.150.16** ud Carrete desmontaje DN150PN16
0 ud × 146.18 (154.95 con costes indirectos) = 0.00

**P6CD.200.16** ud Carrete desmontaje DN200 PN16
0 ud × 176.13 (186.7 con costes indirectos) = 0.00

**P6CD.250.16** ud Carrete desmontaje DN250 PN16
0 ud × 195.53 (207.26 con costes indirectos) = 0.00

**P6CD.300.16** ud Carrete desmontaje DN 300 PN16
0 ud × 269.38 (285.54 con costes indirectos) = 0.00

**P6PM125INX** ud Carrete pasamuros 125 mm AISI 316 brida-brida
0 ud × 137.89 (146.16 con costes indirectos) = 0.00

**P6PM150INX** ud Carrete pasamuros 150mm AIS I316 brida-brida
0 ud × 165.91 (175.86 con costes indirectos) = 0.00

**P6PM200INX** ud Carrete pasamuros 200mm AISI 316 brida-brida
0 ud × 197.43 (209.28 con costes indirectos) = 0.00

**P6PM250INX** ud Carrete pasamuros 250mm AISI 316 brida-brida
0 ud × 204.84 (217.13 con costes indirectos) = 0.00

**P6PM300INX** ud Carrete pasamuros 300mm AISI316 brida-brida
0 ud × 238.71 (253.03 con costes indirectos) = 0.00

**P6PM400INX** ud Carrete pasamuros 400mm AISI316 brida-brida
0 ud × 289.09 (306.44 con costes indirectos) = 0.00

**P6PM500INX** ud Carrete pasamuros 500mm AISI316 brida-brida
0 ud × 396.46 (420.25 con costes indirectos) = 0.00

**P6VENT.050.16** ud Ventosa trifuncional DN50 mm PN16
0 ud × 199.38 (211.34 con costes indirectos) = 0.00

**P6VENT.080.16** ud Ventosa trifuncional DN80 mm PN16
0 ud × 361.87 (383.58 con costes indirectos) = 0.00

**P6VENT.100.16** ud Ventosa trifuncional DN100 mm PN16
0 ud × 585.48 (620.61 con costes indirectos) = 0.00

**TUB.FD.150A** m Tubería de FD DN150 C40+pp piezas+J. Flex
0 m × 24.04 (25.48 con costes indirectos) = 0.00

**TUB.FD.250A** m Tubería de FD DN250 C40+pp piezas+J. Flex
0 m × 58.55 (62.06 con costes indirectos) = 0.00

**TUB.FD.250B** m Tubería de FD DN250 C40+pp piezas+J. Flex+Rev poliuret
0 m × 73.23 (77.62 con costes indirectos) = 0.00

**TUB.FD.250C** m Tubería de FD DN250 C40+pp piezas+acerrojada
0 m × 65.32 (69.24 con costes indirectos) = 0.00

**TUB.FD.300A** m Tubería de FD DN300 C40+pp piezas+J. Flex
0 m × 62.08 (65.8 con costes indirectos) = 0.00

**TUB.FD.300B** m Tubería de FD DN300 C40+pp piezas+J. Flex+Rev poliuret
0 m × 78.11 (82.8 con costes indirectos) = 0.00

**TUB.FD.300C** m Tubería de FD DN300 C40+pp piezas+acerrojada
0 m × 69.47 (73.64 con costes indirectos) = 0.00

**TUB.FD.350A** m Tubería de FD DN350 C30+pp piezas+J. Flex
0 m × 78.67 (83.39 con costes indirectos) = 0.00

**TUB.FD.350B** m Tubería de FD DN350 C30+pp piezas+J. Flex+Rev poliuret
0 m × 99.36 (105.32 con costes indirectos) = 0.00

**TUB.FD.350C** m Tubería de FD DN350 C30+pp piezas+acerrojada
0 m × 88.22 (93.51 con costes indirectos) = 0.00

**TUB.FD.400A** m Tubería de FD DN400 C30+pp piezas+J. Flex
0 m × 93.62 (99.24 con costes indirectos) = 0.00

**TUB.FD.400B** m Tubería de FD DN400 C30+pp piezas+J. Flex+Rev poliuret
0 m × 120.11 (127.32 con costes indirectos) = 0.00

**TUB.FD.400C** m Tubería de FD DN400 C30+pp piezas+acerrojada
0 m × 105.86 (112.21 con costes indirectos) = 0.00

**TUB.FD.500A** m Tubería de FD DN500 C30+pp piezas+J. Flex
0 m × 133.68 (141.7 con costes indirectos) = 0.00

**TUB.FD.500B** m Tubería de FD DN500 C30+pp piezas+J. Flex+Rev poliuret
0 m × 173.3 (183.7 con costes indirectos) = 0.00

**TUB.FD.500C** m Tubería de FD DN500 C30+pp piezas+acerrojada
0 m × 151.97 (161.09 con costes indirectos) = 0.00

**TUB.FD.600A** m Tubería de FD DN600 C30+pp piezas+J. Flex
0 m × 171.93 (182.25 con costes indirectos) = 0.00

**TUB.FD.600B** m Tubería de FD DN600 C30+pp piezas+J. Flex+Rev poliuret
0 m × 225.24 (238.75 con costes indirectos) = 0.00

**TUB.FD.600C** m Tubería de FD DN600 C30+pp piezas+acerrojada
0 m × 196.54 (208.33 con costes indirectos) = 0.00

###### A1.2.1.13.3 R.S. SANEAMIENTO Y PLUVIALES (LB) (27/06/2000)
Importe: 4935.5

**P3CUN-003** m Cuneta guarda revestida de hormigón
0 m × 10.94 (11.6 con costes indirectos) = 0.00

**P3CUN-004** m Cuneta guarda o pie de talud sin revestir
0 m × 3.47 (3.68 con costes indirectos) = 0.00

**P4RSV1A** ud Sostenimiento cruce sin rep. serv.DN=<500
0 ud × 288.08 (305.36 con costes indirectos) = 0.00

**P4RSV1B** ud Sostenimiento cruce sin rep. serv. grandes: LMT y tub.DN>500
0 ud × 694.04 (735.68 con costes indirectos) = 0.00

**P4RSV2** ud Corte programado servicio aguas
0 ud × 390.09 (413.5 con costes indirectos) = 0.00

**P4RSSFIBC1** m Demolición y gest. residuos conduc. fibrocemento DN<1200
0 m × 46.78 (49.59 con costes indirectos) = 0.00

**P4RSS1A** m Dem, desmont y retirada tubería riego de varios diámetros
0 m × 4.18 (4.43 con costes indirectos) = 0.00

**P4RSP2** ud Demolición y retirada arqueta pluviales y sumideros
0 ud × 31.96 (33.88 con costes indirectos) = 0.00

**P1MT06D** m³ Demolición pavimento de mezcla bituminosa+tte+canon
0 m³ × 14.07 (14.91 con costes indirectos) = 0.00

**P1MT06C** m² Demolición pavimento hormigón o acerado 40 cm espesor+tte+canon
0 m² × 6.28 (6.66 con costes indirectos) = 0.00

**P1MT06B** m³ Demolición muro en masa o mamposteria+tte+canon
0 m³ × 28.51 (30.22 con costes indirectos) = 0.00

**P1MT06A** m³ Demolición muro o losa hormigón armado+tte+canon
0 m³ × 46.51 (49.3 con costes indirectos) = 0.00

**P4RSTUB0.3PVC** m Reposición de tubería PVC-315, incl excav+rellenos
0 m × 44.61 (47.29 con costes indirectos) = 0.00

**P4RSTUB0.5PVC** m Reposición de tubería PVC-500, incl excav+rellenos
0 m × 67.72 (71.78 con costes indirectos) = 0.00

**P4RSTUB0.6PVC** m Reposición de tubería PVC-630, incl excav+rellenos
0 m × 77.4 (82.04 con costes indirectos) = 0.00

**P5ARQLD1A** ud Arq. ladrillo 1pie DN1.2m+enfosc+tapa FD H<=2.5m
0 ud × 565.87 (599.82 con costes indirectos) = 0.00

**P5ARQPREF1** ud Arqueta prefabricada 1.0x1.0x2,5+ tapa FD+pates+rellenos
0 ud × 429.86 (455.65 con costes indirectos) = 0.00

**P5ARQPREF2** ud Arqueta prefabricada 1.0x1.0x4.0+ tapa FD+pates+rellenos
0 ud × 918.68 (973.8 con costes indirectos) = 0.00

**P4TAPA60C250** ud Tapa registro fundición, circular Ø 60 cm clase C-250
0 ud × 91.96 (97.48 con costes indirectos) = 0.00

**P4TAPA60D400P** ud Tapa registro PRFV, circular Ø 60 cm o cuadrada clase D-400
0 ud × 84.09 (89.14 con costes indirectos) = 0.00

**P4TAPA60C250A** ud Tapa registro fundición, circular Ø 60 cm clase C-250 acerrojada
0 ud × 133.8 (141.83 con costes indirectos) = 0.00

**P4TAPA60D400A** ud Tapa registro fundición, circular Ø 60 cm clase D-400 acerrojada
0 ud × 148.13 (157.02 con costes indirectos) = 0.00

**P5ARQCONEX** ud Conexión sanemiento y/o pluviales a arqueta/ estruct. exist.+byp
0 ud × 435.57 (461.7 con costes indirectos) = 0.00

**P4RSS3** ud Acometida domiciliaria
0 ud × 360.54 (382.17 con costes indirectos) = 0.00

**P4RSS5A** ud Cegado arqueta o tuberías mediante tape y hormigonado
0 ud × 112.27 (119.01 con costes indirectos) = 0.00

**P4RSS5B** ud Cegado de tuberías con brida ciega cualq. diam.
0 ud × 220.14 (233.35 con costes indirectos) = 0.00

**P3SUM1** ud Sumidero sifónico 30x50
0 ud × 173.43 (183.84 con costes indirectos) = 0.00

**P3SUM2** ud Sumidero sifónico 40x60
1 ud × 182.24 (193.17 con costes indirectos) = 193.17

| Medición | Uds. | Parcial |
|---|---|---|
| Varios afecciones acometida eleéctrica | 1 | 1.00 |
| Total |  | 1 |

**P3SUM3** m Sumidero lineal 30 cm de anchura+p.p. canal de recogida
0 m × 55.96 (59.32 con costes indirectos) = 0.00

**P1MT01A** m² Desbroce y limpieza con med mec.(baja densidad arbórea)
0 m² × 0.19 (0.2 con costes indirectos) = 0.00

**P1MT02A** m² Excavación de tierra vegetal de 35 cm
0 m² × 0.26 (0.28 con costes indirectos) = 0.00

**P1MT02B** m² Extendido de tierra vegetal procedente excav/acopio 35 cm
0 m² × 0.27 (0.29 con costes indirectos) = 0.00

**P1MT03A1** m³ Excavación localizadas roca+agotam+Tte vertedero
0 m³ × 12.01 (12.73 con costes indirectos) = 0.00

**P1MT03G1** m³ Excavación de desmontes suelos + Tte a terraplén o vertedero
0 m³ × 4.05 (4.29 con costes indirectos) = 0.00

**P5ARQP-1C** m Desarrollo pozo de registro estanco DN1000 pref. horm.
0 m × 50.97 (54.03 con costes indirectos) = 0.00

**P5ARQP-1D** m³ Losa cierre pozo pref DN 1000
0 m³ × 41.39 (43.87 con costes indirectos) = 0.00

**P4PATE01** ud Pate polipropileno
0 ud × 4.57 (4.84 con costes indirectos) = 0.00

**P1MT06F** m³ Corte junta de diamante apertura de hueco
0 m³ × 83.93 (88.97 con costes indirectos) = 0.00

**P3EDIF101B** m Banda de señalización Ancho: 250 mm PVC
0 m × 26.99 (28.61 con costes indirectos) = 0.00

**P3EDIF.002** m² Enfoscado maestreado y fratasado
0 m² × 14.2 (15.05 con costes indirectos) = 0.00

**P1MT10B1** día Bypass y bombeo gran caudal 90 m3/h
0 día × 73.85 (78.28 con costes indirectos) = 0.00

| Medición | Largo | Alto | Parcial |
|---|---|---|---|
| Interferencias con colector general |  |  |  |
| Rto: 5m / día incl operaciones excav+demolic+coloc tub. |  |  |  |
| PK 0+110 | 0.2 | 10 |  |
| PK0+450 | 0.2 | 5 |  |
| 0+600 | 0.2 | 10 |  |
| 0+870 | 0.2 | 5 |  |
| Rto tramos largos incl p.p. arquetas+grandes excav. =6- 4m/día |  |  |  |
| 1+000 a 1+700 incl.(tramo hinca)+arquetas | 0.18 | 700 |  |
| Total |  |  | 0 |

**P1MT10B2** día Bypass y bombeo gran caudal 180 m3/h
0 día × 105.2 (111.51 con costes indirectos) = 0.00

| Medición | Largo | Alto | Parcial |
|---|---|---|---|
| Rto tramos largos incl p.p. arquetas+grandes excav. =6- 4m/día |  |  |  |
| 1+745 a 1+910 incl arquetas+ hinca | 0.25 | 165 |  |
| Total |  |  | 0 |

**P1MT10B3** día Bypass y bombeo gran caudal 320 m3/h
0 día × 175.81 (186.36 con costes indirectos) = 0.00

**P1MT10B4** día Bypass y bombeo gran caudal 720 m3/h
0 día × 301.8 (319.91 con costes indirectos) = 0.00

**P1MT10B5** día Bypass y bombeo gran caudal 1080m3/h
0 día × 397.83 (421.7 con costes indirectos) = 0.00

**P1MT10B6** día Bypass y bombeo aguas residuales y pluviales 1800 m3/h
0 día × 597.29 (633.13 con costes indirectos) = 0.00

**P4HG-001A** m³ Hormigón HM-12.5/p/20/IIa
0 m³ × 40.72 (43.16 con costes indirectos) = 0.00

**P4HG-002B** m³ Hormigón HM-20/B/20/IIa Elementos horizontales y verticales
0 m³ × 55.85 (59.2 con costes indirectos) = 0.00

**P1MT08BASEZA1** m³ Zahorra artificial
0 m³ × 10.9 (11.55 con costes indirectos) = 0.00

**P4TUB315PVC** m Tubería PVC D=315 mm SN-8
0 m × 26.55 (28.14 con costes indirectos) = 0.00

**P4TUB500PVC** m Tubería PVC D=500 mm SN-8
0 m × 39.88 (42.27 con costes indirectos) = 0.00

**P1MT03B1** m³ Excavación localizadas medio-duro+agotam+Tte vertedero
0 m³ × 3.86 (4.09 con costes indirectos) = 0.00

**P1MT04F** m³ Construcción cama de arena en tuberías
0 m³ × 13.33 (14.13 con costes indirectos) = 0.00

**P1MT04A** m³ Rellenos localizado con suelos proc. préstamo selec. 33 mm 95%PN
0 m³ × 5.06 (5.36 con costes indirectos) = 0.00

**P1MT04B** m³ Rellenos localizado con suelos proc. excav 150 mm 95%PN
0 m³ × 2.99 (3.17 con costes indirectos) = 0.00

**P3SCDN300** m Salvacuneta dn=300 HA icl. arqueta + zanja+relleno HM-20
0 m × 40.81 (43.26 con costes indirectos) = 0.00

**P3SCDN500** m Salvacuneta dn=500 HA icl. arqueta + zanja+relleno HM-20
0 m × 55.09 (58.4 con costes indirectos) = 0.00

**P4RSS5C** ud Operaciones conexión, tapiado y bypass puesta en marcha EBAR
1 ud × 4473.9 (4742.33 con costes indirectos) = 4742.33

###### A1.2.1.13.4 R.S. CERRAMIENTOS (LB) (20/07/2005)
Importe: 4547.31

**P1MT06K** m² Demolición muro bloque o ladrillo
198 m² × 4.89 (5.18 con costes indirectos) = 1025.64

| Medición | Uds. | Largo | Alto | Parcial |
|---|---|---|---|---|
| Muro separador entre parcelas | 1 | 90 | 2.2 | 198.00 |
| Total |  |  |  | 198 |

**P1MT06B** m³ Demolición muro en masa o mamposteria+tte+canon
73 m³ × 28.51 (30.22 con costes indirectos) = 2206.06

| Medición | Uds. | Largo | Ancho | Alto | Parcial |
|---|---|---|---|---|---|
| Varios cimentaciones cerramientos | 1 | 292 | 0.5 | 0.5 | 73.00 |
| Total |  |  |  |  | 73 |

**P5CERRAM0D** m Reposición de cerramiento muro mampuesto
0 m × 53.04 (56.22 con costes indirectos) = 0.00

**P5MAMP1** m³ Mampostería ordinaria piedra caliza/pizarra/granito en muros
0 m³ × 65.41 (69.33 con costes indirectos) = 0.00

**P5CERRAM0A** m Desmontaje de cerramiento metálico, vallado y barandillas.
292 m × 3.86 (4.09 con costes indirectos) = 1194.28

| Medición | Uds. | Largo | Parcial |
|---|---|---|---|
| Cerramiento exterior | 1 | 292 | 292.00 |
| Total |  |  | 292 |

**P5CERRAM1** m Cerramiento tipo-1 malla electrosold+ murete 0.80x0.35+ciment.
0 m × 88.71 (94.03 con costes indirectos) = 0.00

**P5CERRAM2** m Cerramiento tipo-2 Valla de D/T metálica
0 m × 23.88 (25.31 con costes indirectos) = 0.00

**P5CERRAM4** m Cerramiento tipo-4 ganadero
0 m × 6.27 (6.65 con costes indirectos) = 0.00

**P5CERRAM2B** m Cerramiento reja tubo metálica+ murete hormigón HA25+ciment. 2m
0 m × 95.47 (101.2 con costes indirectos) = 0.00

**P3EDIF012B** m² Fab. Bloq. split 40x20x20 dos caras color
0 m² × 33.28 (35.28 con costes indirectos) = 0.00

**P4HG-002B** m³ Hormigón HM-20/B/20/IIa Elementos horizontales y verticales
0 m³ × 55.85 (59.2 con costes indirectos) = 0.00

**P4ETT-002** kg Acero B-500-S
0 kg × 1.32 (1.4 con costes indirectos) = 0.00

**P5PUERTA1A** ud Puerta metálica 1 hoja 2.1x0.9+pint
0 ud × 139.21 (147.56 con costes indirectos) = 0.00

**P5PUERTA1B** ud Puerta metálica 2 hoja x2,0x3.0m acero galvanizado+pint
0 ud × 589.55 (624.92 con costes indirectos) = 0.00

**P5DESMMOB01** ud Desmontaje y reposición mobiliario urbano+cimentación
1 ud × 114.46 (121.33 con costes indirectos) = 121.33

| Medición | Uds. | Parcial |
|---|---|---|
| Varios canalización acometida | 1 | 1.00 |
| Total |  | 1 |

###### A1.2.1.13.5 R.S. FUNCIONAL EDAR (LB) (26/06/2013)

**P4RSEDAR1A** ud Localización y sostenimiento servicios EDAR Guadacorte (26/06/2013)
0 ud × 6983.8
Localización completa de conjunto de conducciones (línea de agua, fangos, vaciado, ..), canalizaciones eléctricas y de alumbrado, y otros servicios afectados por las obras a ejecutar en el recinto de la EDAR de Guadacorte consistente en labores de localización mediante microgravimentría y/o cala con excavación manual y/o mecánica a su alrededor, operaciones de sostenimiento con vigas y perfiles laminados, refuerzo de líneas del servicio, excavación en mina, sostenimiento y apuntalamiento del servicio durante la operación, carga y transporte de material a vertedero autorizado, posterior relleno con hormigón, relleno seleccionado manual y compactado. Unidad totalmente terminada de sostenimiento, mantenimiento y reposición de servicio.

| Código | Ud | Descripción | Rendimiento | Precio | Importe |
|---|---|---|---|---|---|
| AUXP4RSV1A | ud | Sostenimiento cruce sin rep. serv.DN<500 (material; 26/06/2013) | 20 | 349.19 | 6983.80 |
|  |  | Total |  |  | 6983.8 |

**P4RSEDAR1B** ud Localización y sostenimiento servicios EDAR S. Roque (26/06/2013)
0 ud × 5237.85
Localización completa de conjunto de conducciones (línea de agua, fangos, vaciado, ..), canalizaciones eléctricas y de alumbrado, y otros servicios afectados por las obras a ejecutar en el recinto de la EDAR de San Roque consistente en labores de localización mediante microgravimentría y/o cala con excavación manual y/o mecánica a su alrededor, operaciones de sostenimiento con vigas y perfiles laminados, refuerzo de líneas del servicio, excavación en mina, sostenimiento y apuntalamiento del servicio durante la operación, carga y transporte de material a vertedero autorizado, posterior relleno con hormigón, relleno seleccionado manual y compactado. Unidad totalmente terminada de sostenimiento, mantenimiento y reposición de servicio.

| Código | Ud | Descripción | Rendimiento | Precio | Importe |
|---|---|---|---|---|---|
| AUXP4RSV1A | ud | Sostenimiento cruce sin rep. serv.DN<500 | 15 | 349.19 | 5237.85 |
|  |  | Total |  |  | 5237.85 |

**P4RSEDAR1C** ud Localización y sostenimiento servicios EDAR S. Guadarranque (26/06/2013)
0 ud × 2793.52
Localización completa de conjunto de conducciones (línea de agua, fangos, vaciado, ..), canalizaciones eléctricas y de alumbrado, y otros servicios afectados por las obras a ejecutar en el recinto de la EDAR de Guadarranque consistente en labores de localización mediante microgravimentría y/o cala con excavación manual y/o mecánica a su alrededor, operaciones de sostenimiento con vigas y perfiles laminados, refuerzo de líneas del servicio, excavación en mina, sostenimiento y apuntalamiento del servicio durante la operación, carga y transporte de material a vertedero autorizado, posterior relleno con hormigón, relleno seleccionado manual y compactado. Unidad totalmente terminada de sostenimiento, mantenimiento y reposición de servicio.

| Código | Ud | Descripción | Rendimiento | Precio | Importe |
|---|---|---|---|---|---|
| AUXP4RSV1A | ud | Sostenimiento cruce sin rep. serv.DN<500 | 8 | 349.19 | 2793.52 |
|  |  | Total |  |  | 2793.52 |

**P4RSEDAR2A** ud Reposición de líneas y conductos afectados EDAR Guadacorte (15/04/2020)
0 ud × 1702.58
Retirada y reposición temporal de conjunto de líneas de agua, fangos, vaciados y otros conductos funcionales de la EDAR de Guadacorte que se puedan ver afectados por la ejecución de las obras de las obras de la agrupación de vertidos ( EBAR, tanque de tormentas y colectores asociados). Uniodad completa

| Código | Ud | Descripción | Rendimiento | Precio | Importe |
|---|---|---|---|---|---|
| OTRO-RSEDAR2A | Ud | reposición líneas y conductos EDAR Guadacorte (15/04/2020) | 1 | 1702.58 | 1702.58 |
|  |  | Total |  |  | 1702.58 |

**P4RSEDAR2B** ud Reposición de líneas y conductos afectados EDAR S. Roque (15/04/2020)
0 ud × 3136.33
Retirada y reposición temporal de conjunto de líneas de agua, fangos, vaciados y otros conductos funcionales de la EDAR de S. Roque que se puedan ver afectados por la ejecución de las obras de las obras de la agrupación de vertidos ( EBAR, tanque de tormentas y colectores asociados). Unidad completa

| Código | Ud | Descripción | Rendimiento | Precio | Importe |
|---|---|---|---|---|---|
| OTRO-RSEDAR2B | Ud | reposición líneas y conductos EDAR San Roque (15/04/2020) | 1 | 3136.33 | 3136.33 |
|  |  | Total |  |  | 3136.33 |

**P4RSEDAR2C** ud Reposición de líneas y conductos afectados EDAR S. Guadarranque (15/04/2020)
0 ud × 4659.69
Retirada y reposición temporal de conjunto de líneas de agua, fangos, vaciados y otros conductos funcionales de la EDAR de Guadarranque que se puedan ver afectados por la ejecución de las obras de las obras de la agrupación de vertidos ( EBAR, tanque de tormentas y colectores asociados). Unidad completa

| Código | Ud | Descripción | Rendimiento | Precio | Importe |
|---|---|---|---|---|---|
| OTRO-RSEDAR2C | Ud | reposición líneas y conductos EDAR Guadarranque (15/04/2020) | 1 | 4659.69 | 4659.69 |
|  |  | Total |  |  | 4659.69 |

**P4RSEDAR3C** ud Retirada y reposición temporal de cuadros eléctricos EDAR Guadar (15/04/2020)
0 ud × 6272.67
Retirada, desmontaje, desplazamiento y reposición temporal de cuadros eléctricos, CGBT y CCM de la EDAR de Guadarranque afectada por la ejecución de la EBAR y tanque de tormentas. Incluidas canalizaciones, cableados, conexionados provisionales, obra civil y caseta provisional.
Unidad completa y operativa

| Código | Ud | Descripción | Rendimiento | Precio | Importe |
|---|---|---|---|---|---|
| OTRO-RSEDAR3C | Ud | rep. cuadros eléctricos EDAR Guadarranque, p.p. canaliz y caseta (15/04/2020) | 1 | 6272.67 | 6272.67 |
|  |  | Total |  |  | 6272.67 |

**P4RSEDAR4C** ud Retirada y rep de instalac. de tratamiento de fangos EDAR Guadar (15/04/2020)
0 ud × 19714.09
Retirada, desmontaje, desplazamiento y reposición temporal de tratamiento de fangos de la EDAR de Guadarranque afectada por la ejecución de la EBAR y tanque de tormentas. Incluido desplazamiento de centrifuga, ejecución de nuevo depósito, grupos de bombeo, conductos, conexiones, elementos y obra civil requerida para el adecuado funcionamiento.
Unidad completa y operativa

| Código | Ud | Descripción | Rendimiento | Precio | Importe |
|---|---|---|---|---|---|
| OTRO-RSEDAR4C | Ud | rep. tratam. fangos EDAR Guadarranque (15/04/2020) | 1 | 19714.09 | 19714.09 |
|  |  | Total |  |  | 19714.09 |

##### A1.2.1.14 DEMOLICIÓN Y ADECUACIÓN EDAR EXISTENTE (LB) (14/06/2005)
Importe: 134482.52

**P-102AMB-PL01** m² Preparación del terreno y laboreo mecánico
14202 m² × 0.18 (0.19 con costes indirectos) = 2698.38

| Medición | Uds. | Largo | Parcial |
|---|---|---|---|
| Superficie zona verde | 1 | 12200 | 12200.00 |
|  | -1 | 3096 | -3096.00 |
| Zona provisional acopios/ banda exprop. temporal | 1 | 5098 | 5098.00 |
| Total |  |  | 14202 |

**P1MT03B1** m³ Excavación localizadas medio-duro+agotam+Tte vertedero
0 m³ × 3.86 (4.09 con costes indirectos) = 0.00

**P1MT03G1** m³ Excavación de desmontes suelos + Tte a terraplén o vertedero
876 m³ × 4.05 (4.29 con costes indirectos) = 3758.04

| Medición | Uds. | Largo | Alto | Parcial |
|---|---|---|---|---|
| Saneos superficie | 1 | 4380 | 0.2 | 876.00 |
| Total |  |  |  | 876 |

**P1MT05A** m³ Formación de terraplén suelo adecuado préstamo 95% PN
3148.6 m³ × 3.59 (3.81 con costes indirectos) = 11996.17

| Medición | Uds. | Largo | Ancho | Alto | Parcial |
|---|---|---|---|---|---|
| relleno de huecos |  |  |  |  |  |
| pretratamiento |  |  |  |  |  |
|  | 1 | 64 | 3 |  | 192.00 |
| Decantación1 | 1 | 45 | 1.5 |  | 67.50 |
| zapatas y varios | 8 | 1 | 1 | 1 | 8.00 |
| biológico | 1 | 537 | 1 |  | 537.00 |
|  | 6 | 1.5 | 1.5 | 1 | 13.50 |
|  | 6 | 1 |  | 2 | 12.00 |
| Decantador |  |  |  |  |  |
|  | 1 | 227 | 0.8 |  | 181.60 |
| Espesador, eras y otros |  |  |  |  |  |
|  | 1 | 83 | 1 |  | 83.00 |
|  | 1 | 42 | 1 |  | 42.00 |
| Arquetas y otros | 1 | 1136 |  |  | 1136.00 |
| Saneos superficie | 1 | 4380 |  | 0.2 | 876.00 |
| Total |  |  |  |  | 3148.6 |

**P1MT08BASEZA1** m³ Zahorra artificial
0 m³ × 10.9 (11.55 con costes indirectos) = 0.00

**P4RSSLIMP1A** Ud Proyecto de demolición de EDAR, tasas y permisos (15/04/2020)
1 Ud × 3763.6 (3989.42 con costes indirectos) = 3989.42

| Código | Ud | Descripción | Rendimiento | Precio | Importe |
|---|---|---|---|---|---|
| OTROS-LIMP1A | Ud | Pyto de demolición EDAR, permisos y tasas (15/04/2020) | 1 | 3763.6 | 3763.60 |
|  |  | Total |  |  | 3763.6 |

**P1MT06H** m3 Demolición edific. medios mecánicos
817.6 m3 × 12.67 (13.43 con costes indirectos) = 10980.37

| Medición | Uds. | Largo | Alto | Parcial |
|---|---|---|---|---|
| edif. control y taller | 1 | 168 | 4.2 | 705.60 |
| Casetas y varios | 1 | 32 | 3.5 | 112.00 |
| Total |  |  |  | 817.6 |

**P1MT06A** m³ Demolición muro o losa hormigón armado+tte+canon
1258.67 m³ × 46.51 (49.3 con costes indirectos) = 62052.43

| Medición | Uds. | Largo | Ancho | Alto | Parcial |
|---|---|---|---|---|---|
| pretratamiento | 1 | 49 | 0.35 | 3 | 51.45 |
|  | 1 | 64 | 0.5 |  | 32.00 |
|  | 4 | 5 | 0.3 | 3 | 18.00 |
| Decantación1 | 1 | 45 | 0.5 |  | 22.50 |
|  | 1 | 30 | 0.4 | 4.5 | 54.00 |
| zapatas y varios | 8 | 1 | 1 | 1 | 8.00 |
| biológico | 1 | 537 | 0.5 |  | 268.50 |
|  | 1 | 98 | 0.5 | 4.5 | 220.50 |
|  | 2 | 17 | 0.4 | 2.5 | 34.00 |
|  | 1 | 32 | 1.2 | 0.4 | 15.36 |
|  | 6 | 1.5 | 1.5 | 1 | 13.50 |
|  | 6 | 1 |  | 2 | 12.00 |
| Decantador | 1 | 53 | 0.5 | 4 | 106.00 |
|  | 1 | 227 | 0.8 |  | 181.60 |
| Espesador, eras y otros | 1 | 36 | 0.4 | 4 | 57.60 |
|  | 1 | 83 | 0.5 |  | 41.50 |
|  | 1 | 42 | 0.5 |  | 21.00 |
|  | 1 | 9.5 | 0.3 | 2.5 | 7.13 |
|  | 1 | 8.5 | 0.3 | 2.5 | 6.38 |
|  | 1 | 27 | 0.3 | 2.5 | 20.25 |
|  | 1 | 10 | 0.3 | 2.5 | 7.50 |
| Arquetas y otros | 0.05 | 1198 |  |  | 59.90 |
| Nota: No asume demoliciones enterradas |  |  |  |  |  |
| Total |  |  |  |  | 1258.67 |

**P1MT06B** m³ Demolición muro en masa o mamposteria+tte+canon
70.2 m³ × 28.51 (30.22 con costes indirectos) = 2121.44

| Medición | Uds. | Largo | Ancho | Parcial |
|---|---|---|---|---|
| Varios | 15 | 1 |  | 15.00 |
| bordillería y otros | 2 | 230 | 0.12 | 55.20 |
| Total |  |  |  | 70.2 |

**P1MT06C** m² Demolición pavimento hormigón o acerado 40 cm espesor+tte+canon
37.5 m² × 6.28 (6.66 con costes indirectos) = 249.75

| Medición | Uds. | Largo | Ancho | Parcial |
|---|---|---|---|---|
| Varios | 1 | 15 | 2.5 | 37.50 |
| Total |  |  |  | 37.5 |

**P1MT06D** m³ Demolición pavimento de mezcla bituminosa+tte+canon
303.75 m³ × 14.07 (14.91 con costes indirectos) = 4528.91

| Medición | Uds. | Largo | Ancho | Alto | Parcial |
|---|---|---|---|---|---|
| Todos los caminos perimetrales | 1 | 145 | 4.5 | 0.3 | 195.75 |
|  | 1 | 50 | 7.2 | 0.3 | 108.00 |
| Total |  |  |  |  | 303.75 |

**P4RSSLIMP7A** Ud Limpieza y retirada de fangos EDAR Los Barrios (14/07/2013)
1 Ud × 5892.4 (6245.94 con costes indirectos) = 6245.94
Retirada y gestión de fangos existentes en la EDAR Los Barrios a demoler, incluyendo:
-Excavación y retirada de fangos existentes en cada una de las cámaras y arquetas de la EDAR
-Proyección y limpieza de estructuras de hormigón previa demolición y retirada.
-Carga, y retirada de fangos gestionada por transportista y gestor acreditado e inscrito en el registro general de gestores y transportistas autorizados
-alquiler y mantenimiento de equipos premontados para eliminación de lodos de limpieza , grupo electrógeno y bombeo para un correcto funcionamiento.
-Canon de vertido en EDAR y tasas de autorización.
Unidad totalmente terminada.

| Código | Ud | Descripción | Rendimiento | Precio | Importe |
|---|---|---|---|---|---|
| MAO-004B | h | Oficial 1ª instalaciones | 40 | 17.53 | 701.20 |
| MAO-006 | h | Peón especialista | 40 | 16.72 | 668.80 |
| OTROS-LODOS2 | m³ | Retirada, carga, tte y gest.lodos sin espesar. Eq. movil (14/07/2013) | 40 | 102.74 | 4109.60 |
| OTRO-CANON2 | m³ | Canon tratamiento fangos a EDAR (03/05/2016) | 40 | 10.32 | 412.80 |
|  |  | Total |  |  | 5892.4 |

**P4RSSLIMP7B** Ud Limpieza y retirada de fangos EDAR Guadacorte (14/07/2013)
0 Ud × 6115.2 (6482.11 con costes indirectos) = 0.00
Retirada y gestión de fangos existentes en la EDAR Guadacorte a demoler, incluyendo:
-Excavación y retirada de fangos existentes en cada una de las cámaras y arquetas de la EDAR
-Proyección y limpieza de estructuras de hormigón previa demolición y retirada.
-Carga, y retirada de fangos gestionada por transportista y gestor acreditado e inscrito en el registro general de gestores y transportistas autorizados
-alquiler y mantenimiento de equipos premontados para eliminación de lodos de limpieza , grupo electrógeno y bombeo para un correcto funcionamiento.
-Canon de vertido en EDAR y tasas de autorización.
Unidad totalmente terminada.

| Código | Ud | Descripción | Rendimiento | Precio | Importe |
|---|---|---|---|---|---|
| MAO-004B | h | Oficial 1ª instalaciones | 30 | 17.53 | 525.90 |
| MAO-006 | h | Peón especialista | 30 | 16.72 | 501.60 |
| OTROS-LODOS2 | m³ | Retirada, carga, tte y gest.lodos sin espesar. Eq. movil | 45 | 102.74 | 4623.30 |
| OTRO-CANON2 | m³ | Canon tratamiento fangos a EDAR | 45 | 10.32 | 464.40 |
|  |  | Total |  |  | 6115.2 |

**P4RSSLIMP7C** Ud Limpieza y retirada de fangos EDAR S. Roque (14/07/2013)
0 Ud × 4076.8 (4321.41 con costes indirectos) = 0.00
Retirada y gestión de fangos existentes en la EDAR s. Roque a demoler, incluyendo:
-Excavación y retirada de fangos existentes en cada una de las cámaras y arquetas de la EDAR
-Proyección y limpieza de estructuras de hormigón previa demolición y retirada.
-Carga, y retirada de fangos gestionada por transportista y gestor acreditado e inscrito en el registro general de gestores y transportistas autorizados
-alquiler y mantenimiento de equipos premontados para eliminación de lodos de limpieza , grupo electrógeno y bombeo para un correcto funcionamiento.
-Canon de vertido en EDAR y tasas de autorización.
Unidad totalmente terminada.

| Código | Ud | Descripción | Rendimiento | Precio | Importe |
|---|---|---|---|---|---|
| MAO-004B | h | Oficial 1ª instalaciones | 20 | 17.53 | 350.60 |
| MAO-006 | h | Peón especialista | 20 | 16.72 | 334.40 |
| OTROS-LODOS2 | m³ | Retirada, carga, tte y gest.lodos sin espesar. Eq. movil | 30 | 102.74 | 3082.20 |
| OTRO-CANON2 | m³ | Canon tratamiento fangos a EDAR | 30 | 10.32 | 309.60 |
|  |  | Total |  |  | 4076.8 |

**P4RSSLIMP7D** Ud Limpieza y retirada de fangos EDAR S. Guadarranque (14/07/2013)
0 Ud × 2946.2 (3122.97 con costes indirectos) = 0.00
Retirada y gestión de fangos existentes en la EDAR de Guadarranque a demoler, incluyendo:
-Excavación y retirada de fangos existentes en cada una de las cámaras y arquetas de la EDAR
-Proyección y limpieza de estructuras de hormigón previa demolición y retirada.
-Carga, y retirada de fangos gestionada por transportista y gestor acreditado e inscrito en el registro general de gestores y transportistas autorizados
-alquiler y mantenimiento de equipos premontados para eliminación de lodos de limpieza , grupo electrógeno y bombeo para un correcto funcionamiento.
-Canon de vertido en EDAR y tasas de autorización.
Unidad totalmente terminada.

| Código | Ud | Descripción | Rendimiento | Precio | Importe |
|---|---|---|---|---|---|
| MAO-004B | h | Oficial 1ª instalaciones | 20 | 17.53 | 350.60 |
| MAO-006 | h | Peón especialista | 20 | 16.72 | 334.40 |
| OTROS-LODOS2 | m³ | Retirada, carga, tte y gest.lodos sin espesar. Eq. movil | 20 | 102.74 | 2054.80 |
| OTRO-CANON2 | m³ | Canon tratamiento fangos a EDAR | 20 | 10.32 | 206.40 |
|  |  | Total |  |  | 2946.2 |

**P4RSSLIMP7E** Ud Limpieza y retirada de fangos EDAR Carteya (14/07/2013)
0 Ud × 1301.9 (1380.01 con costes indirectos) = 0.00
Retirada y gestión de fangos existentes en la EDAR de Carteya a demoler, incluyendo:
-Excavación y retirada de fangos existentes en cada una de las cámaras y arquetas de la EDAR
-Proyección y limpieza de estructuras de hormigón previa demolición y retirada.
-Carga, y retirada de fangos gestionada por transportista y gestor acreditado e inscrito en el registro general de gestores y transportistas autorizados
-alquiler y mantenimiento de equipos premontados para eliminación de lodos de limpieza , grupo electrógeno y bombeo para un correcto funcionamiento.
-Canon de vertido en EDAR y tasas de autorización.
Unidad totalmente terminada.

| Código | Ud | Descripción | Rendimiento | Precio | Importe |
|---|---|---|---|---|---|
| MAO-004B | h | Oficial 1ª instalaciones | 20 | 17.53 | 350.60 |
| MAO-006 | h | Peón especialista | 20 | 16.72 | 334.40 |
| OTROS-LODOS2 | m³ | Retirada, carga, tte y gest.lodos sin espesar. Eq. movil | 5 | 102.74 | 513.70 |
| OTRO-CANON2 | m³ | Canon tratamiento fangos a EDAR | 10 | 10.32 | 103.20 |
|  |  | Total |  |  | 1301.9 |

**P4RSSLIMP8A** Ud Limpieza, retirada, y desmontaje equipos EDAR los Barrios (25/05/2017)
1 Ud × 5675.2 (6015.71 con costes indirectos) = 6015.71
Limpieza, desmontaje y retirada y gestión de equipos electromecánicos existentes en la EDAR de los Barrios a demoler, incluyendo la carga, transporte a vertedero autorizado y canon de vertido realizado por gestor autorizado. Unidad totalmente terminada.

| Código | Ud | Descripción | Rendimiento | Precio | Importe |
|---|---|---|---|---|---|
| OTROS-LIMP8A | Ud | Retirada, carga, tte y gest equipos electromecánicos EDAR LB (15/04/2020) | 1 | 5555.79 | 5555.79 |
| OTRO-CANON1 | m³ | Canon vertido+clasif.residuos+RCD (excav o demolic) | 15 | 2.69 | 40.35 |
| OTRO-CANON3 | m³ | Canon tratamiento residuos peligroso | 2 | 5.93 | 11.86 |
| OTRO-CANON4 | m³ | Canon distinto de excav. y demolic (15/04/2020) | 30 | 2.24 | 67.20 |
|  |  | Total |  |  | 5675.2 |

**P4RSSLIMP8B** Ud Limpieza, retirada, y desmontaje equipos EDAR los Guadacorte (25/05/2017)
0 Ud × 6212.86 (6585.63 con costes indirectos) = 0.00
Limpieza, desmontaje y retirada y gestión de equipos electromecánicos existentes en la EDAR de Guadacorte a demoler, incluyendo la carga, transporte a vertedero autorizado y canon de vertido realizado por gestor autorizado. Unidad totalmente terminada.

| Código | Ud | Descripción | Rendimiento | Precio | Importe |
|---|---|---|---|---|---|
| OTRO-CANON1 | m³ | Canon vertido+clasif.residuos+RCD (excav o demolic) | 15 | 2.69 | 40.35 |
| OTRO-CANON3 | m³ | Canon tratamiento residuos peligroso | 2 | 5.93 | 11.86 |
| OTRO-CANON4 | m³ | Canon distinto de excav. y demolic | 30 | 2.24 | 67.20 |
| OTROS-LIMP8B | Ud | Retirada, carga, tte y gest equipos electromecánicos EDAR GC (15/04/2020) | 1 | 6093.45 | 6093.45 |
|  |  | Total |  |  | 6212.86 |

**P4RSSLIMP8C** Ud Limpieza, retirada, y desmontaje equipos EDAR S. Roque (25/05/2017)
0 Ud × 4510.28 (4780.9 con costes indirectos) = 0.00
Limpieza, desmontaje y retirada y gestión de equipos electromecánicos existentes en la EDAR de S. Roque a demoler, incluyendo la carga, transporte a vertedero autorizado y canon de vertido realizado por gestor autorizado. Unidad totalmente terminada.

| Código | Ud | Descripción | Rendimiento | Precio | Importe |
|---|---|---|---|---|---|
| OTRO-CANON1 | m³ | Canon vertido+clasif.residuos+RCD (excav o demolic) | 15 | 2.69 | 40.35 |
| OTRO-CANON3 | m³ | Canon tratamiento residuos peligroso | 2 | 5.93 | 11.86 |
| OTRO-CANON4 | m³ | Canon distinto de excav. y demolic | 30 | 2.24 | 67.20 |
| OTROS-LIMP8C | Ud | Retirada, carga, tte y gest equipos electromecánicos EDAR SR (15/04/2020) | 1 | 4390.87 | 4390.87 |
|  |  | Total |  |  | 4510.28 |

**P4RSSLIMP8D** Ud Limpieza, retirada, y desmontaje equipos EDAR Guadarranque (25/05/2017)
0 Ud × 4124.94 (4372.44 con costes indirectos) = 0.00
Limpieza, desmontaje y retirada y gestión de equipos electromecánicos existentes en la EDAR de Guadarranque a demoler, incluyendo la carga, transporte a vertedero autorizado y canon de vertido realizado por gestor autorizado. Unidad totalmente terminada.

| Código | Ud | Descripción | Rendimiento | Precio | Importe |
|---|---|---|---|---|---|
| OTRO-CANON1 | m³ | Canon vertido+clasif.residuos+RCD (excav o demolic) | 5 | 2.69 | 13.45 |
| OTRO-CANON3 | m³ | Canon tratamiento residuos peligroso | 2 | 5.93 | 11.86 |
| OTRO-CANON4 | m³ | Canon distinto de excav. y demolic | 30 | 2.24 | 67.20 |
| OTROS-LIMP8D | Ud | Retirada, carga, tte y gest equipos electromecánicos EDAR Guad. (15/04/2020) | 1 | 4032.43 | 4032.43 |
|  |  | Total |  |  | 4124.94 |

**P4RSSLIMP8E** Ud Limpieza, retirada, y desmontaje equipos EDAR Carteya (25/05/2017)
0 Ud × 1705.48 (1807.81 con costes indirectos) = 0.00
Limpieza, desmontaje y retirada y gestión de equipos electromecánicos existentes en la EDAR de Carteya a demoler, incluyendo la carga, transporte a vertedero autorizado y canon de vertido realizado por gestor autorizado. Unidad totalmente terminada.

| Código | Ud | Descripción | Rendimiento | Precio | Importe |
|---|---|---|---|---|---|
| OTRO-CANON1 | m³ | Canon vertido+clasif.residuos+RCD (excav o demolic) | 5 | 2.69 | 13.45 |
| OTRO-CANON3 | m³ | Canon tratamiento residuos peligroso | 2 | 5.93 | 11.86 |
| OTRO-CANON4 | m³ | Canon distinto de excav. y demolic | 30 | 2.24 | 67.20 |
| OTROS-LIMP8E | Ud | Retirada, carga, tte y gest equipos electromecánicos EDAR Cartey (15/04/2020) | 1 | 1612.97 | 1612.97 |
|  |  | Total |  |  | 1705.48 |

**P4RSSLIMP9A** Ud Limpieza, retirada, y desmontaje instalac electric EDAR Los Barr (25/05/2017)
1 Ud × 4568.37 (4842.47 con costes indirectos) = 4842.47
Limpieza, desmontaje y retirada instalaciones eléctricas en la EDAR de los Barrios existente (canalizaciones, cableados, cuadros, CCMs, luminarias, ...) incluida la demolición de cimientos asociados, la carga, transporte y canon de vertido realizado por gestor autorizado . Unidad totalmente terminada.

| Código | Ud | Descripción | Rendimiento | Precio | Importe |
|---|---|---|---|---|---|
| OTRO-CANON1 | m³ | Canon vertido+clasif.residuos+RCD (excav o demolic) | 5 | 2.69 | 13.45 |
| OTRO-CANON3 | m³ | Canon tratamiento residuos peligroso | 5 | 5.93 | 29.65 |
| OTRO-CANON4 | m³ | Canon distinto de excav. y demolic | 60 | 2.24 | 134.40 |
| OTROS-LIMP9A | Ud | Retirada, carga, tte y gest int. electricas EDAR LB (15/04/2020) | 1 | 4390.87 | 4390.87 |
|  |  | Total |  |  | 4568.37 |

**P4RSSLIMP9B** Ud Limpieza, retirada, y desmontaje instalac electric EDAR Guadacor (25/05/2017)
0 Ud × 4837.19 (5127.42 con costes indirectos) = 0.00
Limpieza, desmontaje y retirada instalaciones eléctricas en la EDAR de Guadacorte existente (canalizaciones, cableados, cuadros, CCMs, luminarias, ...) incluida la demolición de cimientos asociados, la carga, transporte y canon de vertido realizado por gestor autorizado . Unidad totalmente terminada.

| Código | Ud | Descripción | Rendimiento | Precio | Importe |
|---|---|---|---|---|---|
| OTRO-CANON1 | m³ | Canon vertido+clasif.residuos+RCD (excav o demolic) | 5 | 2.69 | 13.45 |
| OTRO-CANON3 | m³ | Canon tratamiento residuos peligroso | 5 | 5.93 | 29.65 |
| OTRO-CANON4 | m³ | Canon distinto de excav. y demolic | 60 | 2.24 | 134.40 |
| OTROS-LIMP9B | Ud | Retirada, carga, tte y gest int. electricas EDAR GC (15/04/2020) | 1 | 4659.69 | 4659.69 |
|  |  | Total |  |  | 4837.19 |

**P4RSSLIMP9C** Ud Limpieza, retirada, y desmontaje instalac electric EDAR S. Roque (25/05/2017)
0 Ud × 3941.1 (4177.57 con costes indirectos) = 0.00
Limpieza, desmontaje y retirada instalaciones eléctricas en la EDAR de S. Roque existente (canalizaciones, cableados, cuadros, CCMs, luminarias, ...) incluida la demolición de cimientos asociados, la carga, transporte y canon de vertido realizado por gestor autorizado . Unidad totalmente terminada.

| Código | Ud | Descripción | Rendimiento | Precio | Importe |
|---|---|---|---|---|---|
| OTRO-CANON1 | m³ | Canon vertido+clasif.residuos+RCD (excav o demolic) | 5 | 2.69 | 13.45 |
| OTRO-CANON3 | m³ | Canon tratamiento residuos peligroso | 5 | 5.93 | 29.65 |
| OTRO-CANON4 | m³ | Canon distinto de excav. y demolic | 60 | 2.24 | 134.40 |
| OTROS-LIMP9C | Ud | Retirada, carga, tte y gest int. electricas EDAR SR (15/04/2020) | 1 | 3763.6 | 3763.60 |
|  |  | Total |  |  | 3941.1 |

**P4RSSLIMP9D** Ud Limpieza, retirada, y desmontaje instalac electric EDAR Guadarra (25/05/2017)
0 Ud × 3582.66 (3797.62 con costes indirectos) = 0.00
Limpieza, desmontaje y retirada instalaciones eléctricas en la EDAR de Guadarranque existente (canalizaciones, cableados, cuadros, CCMs, luminarias, ...) incluida la demolición de cimientos asociados, la carga, transporte y canon de vertido realizado por gestor autorizado . Unidad totalmente terminada.

| Código | Ud | Descripción | Rendimiento | Precio | Importe |
|---|---|---|---|---|---|
| OTRO-CANON1 | m³ | Canon vertido+clasif.residuos+RCD (excav o demolic) | 5 | 2.69 | 13.45 |
| OTRO-CANON3 | m³ | Canon tratamiento residuos peligroso | 5 | 5.93 | 29.65 |
| OTRO-CANON4 | m³ | Canon distinto de excav. y demolic | 60 | 2.24 | 134.40 |
| OTROS-LIMP9D | Ud | Retirada, carga, tte y gest int. electricas EDAR Guadarranque (15/04/2020) | 1 | 3405.16 | 3405.16 |
|  |  | Total |  |  | 3582.66 |

**P4RSSLIMP9E** Ud Limpieza, retirada, y desmontaje instalac electric EDAR Carteya (25/05/2017)
0 Ud × 1521.65 (1612.95 con costes indirectos) = 0.00
Limpieza, desmontaje y retirada instalaciones eléctricas en la EDAR de Carteya existente (canalizaciones, cableados, cuadros, CCMs, luminarias, ...) incluida la demolición de cimientos asociados, la carga, transporte y canon de vertido realizado por gestor autorizado . Unidad totalmente terminada.

| Código | Ud | Descripción | Rendimiento | Precio | Importe |
|---|---|---|---|---|---|
| OTRO-CANON1 | m³ | Canon vertido+clasif.residuos+RCD (excav o demolic) | 5 | 2.69 | 13.45 |
| OTRO-CANON3 | m³ | Canon tratamiento residuos peligroso | 5 | 5.93 | 29.65 |
| OTRO-CANON4 | m³ | Canon distinto de excav. y demolic | 60 | 2.24 | 134.40 |
| OTROS-LIMP9E | Ud | Retirada, carga, tte y gest int. electricas EDAR SR (15/04/2020) | 1 | 1344.15 | 1344.15 |
|  |  | Total |  |  | 1521.65 |

**P4RSSLIMP10A** Ud Limpieza, retirada, y desmontaje conducciones EDAR Los Barr (25/05/2017)
1 Ud × 5733.29 (6077.29 con costes indirectos) = 6077.29
Limpieza, desmontaje y retirada y gestión de residuos de red de tuberías de tuberías y elementos asociados de la línea de agua, línea de fangos (tuberías, válvulas de corte, ...), red de vaciados, saneamiento y pluviales existentes en la EDAR de Los Barrios inluyendo demolición de arquetas asociadas, operaciones de excavación, carga, transporte a vertdero autorizado y canon de vertido, relleno de huecos con material granular y hormigón y resto de operaciones necesarias. Unidad totalmente terminada.

| Código | Ud | Descripción | Rendimiento | Precio | Importe |
|---|---|---|---|---|---|
| OTRO-CANON1 | m³ | Canon vertido+clasif.residuos+RCD (excav o demolic) | 5 | 2.69 | 13.45 |
| OTRO-CANON3 | m³ | Canon tratamiento residuos peligroso | 5 | 5.93 | 29.65 |
| OTRO-CANON4 | m³ | Canon distinto de excav. y demolic | 60 | 2.24 | 134.40 |
| OTROS-LIMP10A | Ud | Retirada, carga, tte y gest int. conducciones EDAR los Barrios (15/04/2020) | 1 | 5555.79 | 5555.79 |
|  |  | Total |  |  | 5733.29 |

**P4RSSLIMP10B** Ud Limpieza, retirada, y desmontaje conducciones EDAR Guadacorte (25/05/2017)
0 Ud × 5760.19 (6105.8 con costes indirectos) = 0.00
Limpieza, desmontaje y retirada y gestión de residuos de red de tuberías de tuberías y elementos asociados de la línea de agua, línea de fangos (tuberías, válvulas de corte, ...), red de vaciados, saneamiento y pluviales existentes en la EDAR de GUadacorte inluyendo demolición de arquetas asociadas, operaciones de excavación, carga, transporte a vertdero autorizado y canon de vertido, relleno de huecos con material granular y hormigón y resto de operaciones necesarias. Unidad totalmente terminada.

| Código | Ud | Descripción | Rendimiento | Precio | Importe |
|---|---|---|---|---|---|
| OTRO-CANON1 | m³ | Canon vertido+clasif.residuos+RCD (excav o demolic) | 15 | 2.69 | 40.35 |
| OTRO-CANON3 | m³ | Canon tratamiento residuos peligroso | 5 | 5.93 | 29.65 |
| OTRO-CANON4 | m³ | Canon distinto de excav. y demolic | 60 | 2.24 | 134.40 |
| OTROS-LIMP10B | Ud | Retirada, carga, tte y gest int. conducciones EDAR Guadacorte (15/04/2020) | 1 | 5555.79 | 5555.79 |
|  |  | Total |  |  | 5760.19 |

**P4RSSLIMP10C** Ud Limpieza, retirada, y desmontaje conducciones EDAR San Roque (25/05/2017)
0 Ud × 5580.97 (5915.83 con costes indirectos) = 0.00
Limpieza, desmontaje y retirada y gestión de residuos de red de tuberías de tuberías y elementos asociados de la línea de agua, línea de fangos (tuberías, válvulas de corte, ...), red de vaciados, saneamiento y pluviales existentes en la EDAR de S. Roque inluyendo demolición de arquetas asociadas, operaciones de excavación, carga, transporte a vertdero autorizado y canon de vertido, relleno de huecos con material granular y hormigón y resto de operaciones necesarias. Unidad totalmente terminada.

| Código | Ud | Descripción | Rendimiento | Precio | Importe |
|---|---|---|---|---|---|
| OTRO-CANON1 | m³ | Canon vertido+clasif.residuos+RCD (excav o demolic) | 15 | 2.69 | 40.35 |
| OTRO-CANON3 | m³ | Canon tratamiento residuos peligroso | 5 | 5.93 | 29.65 |
| OTRO-CANON4 | m³ | Canon distinto de excav. y demolic | 60 | 2.24 | 134.40 |
| OTROS-LIMP10C | Ud | Retirada, carga, tte y gest int. conducciones EDAR S. Roque (15/04/2020) | 1 | 5376.57 | 5376.57 |
|  |  | Total |  |  | 5580.97 |

**P4RSSLIMP10D** Ud Limpieza, retirada, y desmontaje conducciones EDAR Guadarranque (25/05/2017)
0 Ud × 4595.27 (4870.99 con costes indirectos) = 0.00
Limpieza, desmontaje y retirada y gestión de residuos de red de tuberías de tuberías y elementos asociados de la línea de agua, línea de fangos (tuberías, válvulas de corte, ...), red de vaciados, saneamiento y pluviales existentes en la EDAR de GUadacorte inluyendo demolición de arquetas asociadas, operaciones de excavación, carga, transporte a vertdero autorizado y canon de vertido, relleno de huecos con material granular y hormigón y resto de operaciones necesarias. Unidad totalmente terminada.

| Código | Ud | Descripción | Rendimiento | Precio | Importe |
|---|---|---|---|---|---|
| OTRO-CANON1 | m³ | Canon vertido+clasif.residuos+RCD (excav o demolic) | 15 | 2.69 | 40.35 |
| OTRO-CANON3 | m³ | Canon tratamiento residuos peligroso | 5 | 5.93 | 29.65 |
| OTRO-CANON4 | m³ | Canon distinto de excav. y demolic | 60 | 2.24 | 134.40 |
| OTROS-LIMP10D | Ud | Retirada, carga, tte y gest int. conducciones EDAR GUadarranque (15/04/2020) | 1 | 4390.87 | 4390.87 |
|  |  | Total |  |  | 4595.27 |

**P4RSSLIMP10E** Ud Limpieza, retirada, y desmontaje conducciones EDAR Carteya (25/05/2017)
0 Ud × 1548.55 (1641.46 con costes indirectos) = 0.00
Limpieza, desmontaje y retirada y gestión de residuos de red de tuberías de tuberías y elementos asociados de la línea de agua, línea de fangos (tuberías, válvulas de corte, ...), red de vaciados, saneamiento y pluviales existentes en la EDAR de Carteya inluyendo demolición de arquetas asociadas, operaciones de excavación, carga, transporte a vertdero autorizado y canon de vertido, relleno de huecos con material granular y hormigón y resto de operaciones necesarias. Unidad totalmente terminada.

| Código | Ud | Descripción | Rendimiento | Precio | Importe |
|---|---|---|---|---|---|
| OTRO-CANON1 | m³ | Canon vertido+clasif.residuos+RCD (excav o demolic) | 15 | 2.69 | 40.35 |
| OTRO-CANON3 | m³ | Canon tratamiento residuos peligroso | 5 | 5.93 | 29.65 |
| OTRO-CANON4 | m³ | Canon distinto de excav. y demolic | 60 | 2.24 | 134.40 |
| OTROS-LIMP10E | Ud | Retirada, carga, tte y gest int. conducciones EDAR Guadacorte (15/04/2020) | 1 | 1344.15 | 1344.15 |
|  |  | Total |  |  | 1548.55 |

**P4RSSFIBC1** m Demolición y gest. residuos conduc. fibrocemento DN<1200
180 m × 46.78 (49.59 con costes indirectos) = 8926.20

| Medición | Uds. | Largo | Parcial |
|---|---|---|---|
| Provisión tuberías fibrocemento | 1 | 180 | 180.00 |
| Total |  |  | 180 |

#### A1.2.2. EBAR PTE ROMANO (19/11/1998)
Importe: 3268310.34

##### A1.2.2.1. TRABAJOS PREVIOS Y MOV. TIERRAS EBAR y TT (PR) (01/01/2004)
Importe: 936176.47

**P1MT06A** m³ Demolición muro o losa hormigón armado+tte+canon
0 m³ × 46.51 (49.3 con costes indirectos) = 0.00

**P1MT06B** m³ Demolición muro en masa o mamposteria+tte+canon
0 m³ × 28.51 (30.22 con costes indirectos) = 0.00

**P1MT06K** m² Demolición muro bloque o ladrillo
0 m² × 4.89 (5.18 con costes indirectos) = 0.00

**P1MT06C** m² Demolición pavimento hormigón o acerado 40 cm espesor+tte+canon
0 m² × 6.28 (6.66 con costes indirectos) = 0.00

**P1MT06D** m³ Demolición pavimento de mezcla bituminosa+tte+canon
0 m³ × 14.07 (14.91 con costes indirectos) = 0.00

**P1MT06H** m3 Demolición edific. medios mecánicos
0 m3 × 12.67 (13.43 con costes indirectos) = 0.00

**P-102AMB-PL01** m² Preparación del terreno y laboreo mecánico
0 m² × 0.18 (0.19 con costes indirectos) = 0.00

**P-102AMB-PL03** m² Desbroce manual y selectivo del terreno
0 m² × 5.42 (5.75 con costes indirectos) = 0.00

**P1MT01B** m² Desbroce y limpieza con med mec.(alta densidad arbórea)
0 m² × 3.88 (4.11 con costes indirectos) = 0.00

**P1MT01A** m² Desbroce y limpieza con med mec.(baja densidad arbórea)
8754 m² × 0.19 (0.2 con costes indirectos) = 1750.80

| Medición | Uds. | Largo | Parcial |
|---|---|---|---|
| Desbroce de la parcela, franja de acceso y banda exp. temporal | 1 | 8754 | 8754.00 |
| desbroce para acopios, etc *** |  |  |  |
| Total |  |  | 8754 |

**P1MT02A** m² Excavación de tierra vegetal de 35 cm
8754 m² × 0.26 (0.28 con costes indirectos) = 2451.12

| Medición | Uds. | Largo | Parcial |
|---|---|---|---|
| Desbroce de la parcela, franja de acceso y banda exp. temporal | 1 | 8754 | 8754.00 |
| desbroce para acopios, etc *** |  |  |  |
| Total |  |  | 8754 |

**P1MT02B** m² Extendido de tierra vegetal procedente excav/acopio 35 cm
8754 m² × 0.27 (0.29 con costes indirectos) = 2538.66

| Medición | Uds. | Largo | Parcial |
|---|---|---|---|
| Desbroce de la parcela, franja de acceso y banda exp. temporal | 1 | 8754 | 8754.00 |
| desbroce para acopios, etc *** |  |  |  |
| Total |  |  | 8754 |

**P1MT03A1** m³ Excavación localizadas roca+agotam+Tte vertedero
0 m³ × 12.01 (12.73 con costes indirectos) = 0.00

**P1MT03B1** m³ Excavación localizadas medio-duro+agotam+Tte vertedero
0 m³ × 3.86 (4.09 con costes indirectos) = 0.00

**P1MT03B2** m³ sobrecoste excav. localizadas bajo servicios
0 m³ × 0.98 (1.04 con costes indirectos) = 0.00

**P1MT03C1** m³ Excavación loc. blando/medio+agotam+recintos tablest/apan EBAR
4400 m³ × 11.54 (12.23 con costes indirectos) = 53812.00

| Medición | Uds. | Largo | Alto | Parcial |
|---|---|---|---|---|
| Excav. zona EBAR | 1 | 550 | 8 | 4400.00 |
| Prezanja de 0.5m |  |  |  |  |
| Total |  |  |  | 4400 |

**P1MT03G1** m³ Excavación de desmontes suelos + Tte a terraplén o vertedero
1600 m³ × 4.05 (4.29 con costes indirectos) = 6864.00

| Medición | Uds. | Largo | Alto | Parcial |
|---|---|---|---|---|
| Plataforma de urbanización saneo | 1 | 3200 | 0.5 | 1600.00 |
| Incluye camino de acceso |  |  |  |  |
| Nota: No se contemplan posibles rebajes |  |  |  |  |
| para reducción de prof. tablestaca ** |  |  |  |  |
| Total |  |  |  | 1600 |

**P1MT03H** m³ Excavación de escollera existente+acopio+post. colocacion
0 m³ × 16.46 (17.45 con costes indirectos) = 0.00

**P1MT03I** m² Entibación zanjas y pozos blindada o monocodal
0 m² × 9.46 (10.03 con costes indirectos) = 0.00

**P1MT15-150A** m² Muro pantalla secante pilote mortero M150 DN 150
0 m² × 120.16 (127.37 con costes indirectos) = 0.00

**P1MT15-150B** m Micropilote DN 150 HA-30 Vaina 125/6 p.p. puntales+viga riostra
0 m × 84.58 (89.65 con costes indirectos) = 0.00

**P1MT09** m² Tablestacado recuperable o perdido cualquier profundidad
9900 m² × 79.23 (83.98 con costes indirectos) = 831402.00

| Medición | Uds. | Largo | Alto | Parcial |
|---|---|---|---|---|
| Perímetro a distancia mín 2.3 de muro | 1 | 550 | 18 | 9900.00 |
| Nota** no considera rebajes (ej:2.0m) para |  |  |  |  |
| reducción de longitud de tablestaca |  |  |  |  |
| Se considera 0.5m de saneo previo |  |  |  |  |
| Total |  |  |  | 9900 |

**P1MT04G** m³ Rellenos localizado con encachado roca mejora terreno
550 m³ × 4.62 (4.9 con costes indirectos) = 2695.00

| Medición | Uds. | Largo | Alto | Parcial |
|---|---|---|---|---|
| Excav. zona pozos | 1 | 550 | 1 | 550.00 |
| Total |  |  |  | 550 |

**P1MT04F** m³ Construcción cama de arena en tuberías
0 m³ × 13.33 (14.13 con costes indirectos) = 0.00

**P1MT04A** m³ Rellenos localizado con suelos proc. préstamo selec. 33 mm 95%PN
0 m³ × 5.06 (5.36 con costes indirectos) = 0.00

**P1MT04B** m³ Rellenos localizado con suelos proc. excav 150 mm 95%PN
0 m³ × 2.99 (3.17 con costes indirectos) = 0.00

**P1MT04C** m³ Rellenos localizado con suelos proc. préstamo 150 mm 95%PN
0 m³ × 4.29 (4.55 con costes indirectos) = 0.00

**P1MT04E** m³ Rellenos localizado con garbancillo 5/15
0 m³ × 9.66 (10.24 con costes indirectos) = 0.00

**P1MT04D** m³ Rellenos localizado con material filtrante 40/80 95%PN
47.4 m³ × 11.03 (11.69 con costes indirectos) = 554.11

| Medición | Uds. | Largo | Alto | Parcial |
|---|---|---|---|---|
| Losa | 1 | 237 | 0.2 | 47.40 |
| Total |  |  |  | 47.4 |

**P1MT05A** m³ Formación de terraplén suelo adecuado préstamo 95% PN
120 m³ × 3.59 (3.81 con costes indirectos) = 457.20

| Medición | Uds. | Largo | Parcial |
|---|---|---|---|
| Varios | 1 | 120 | 120.00 |
| Total |  |  | 120 |

**P1MT05C** m³ Formación de terraplén procedente de excavación 95% PN
120 m³ × 1.54 (1.63 con costes indirectos) = 195.60

| Medición | Uds. | Largo | Parcial |
|---|---|---|---|
| Varios | 1 | 120 | 120.00 |
| Total |  |  | 120 |

**P1MT05B** m³ Formación de terraplén procedente de préstamos suelo selec.95%PN
2124 m³ × 4.3 (4.56 con costes indirectos) = 9685.44

| Medición | Uds. | Largo | Alto | Parcial |
|---|---|---|---|---|
| Plataforma de urbanización saneo | 1 | 3200 | 0.5 | 1600.00 |
|  | 1 | 3200 | 0.3 | 960.00 |
| A descontar EBAR | -1 | 545 | 0.8 | -436.00 |
| Plataforma de mejora del terreno urbanización y accesos |  |  |  |  |
| Total |  |  |  | 2124 |

**P4HG-002F** m³ Hormigón HNE-150 y/o ciclópeo cruces arroyo
0 m³ × 31.13 (33 con costes indirectos) = 0.00

**P4HG-002B** m³ Hormigón HM-20/B/20/IIa Elementos horizontales y verticales
0 m³ × 55.85 (59.2 con costes indirectos) = 0.00

**P4HG-002C** m³ Hormigón HM-20/B/20/III y IV-Qb SR horizontales y verticales
0 m³ × 57.65 (61.11 con costes indirectos) = 0.00

**P1MT08ESC150** m³ Escollera 150 Kg careada
0 m³ × 14.57 (15.44 con costes indirectos) = 0.00

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
0 m² × 1.69 (1.79 con costes indirectos) = 0.00

**P3LAM1** m² Imperm. muros+Lámina dren PE+Geotex 200 g
0 m² × 10.67 (11.31 con costes indirectos) = 0.00

**P1MT020A** m² Lámina polietileno+geotextil
237 m² × 2.68 (2.84 con costes indirectos) = 673.08

| Medición | Uds. | Largo | Alto | Parcial |
|---|---|---|---|---|
| Losa | 1 | 237 | 1 | 237.00 |
| Total |  |  |  | 237 |

**P1MT08BASEZA1** m³ Zahorra artificial
1999.78 m³ × 10.9 (11.55 con costes indirectos) = 23097.46

| Medición | Uds. | Largo | Ancho | Alto | Parcial |
|---|---|---|---|---|---|
| Plataforma ejecución hincado y pilotes DP** | 1 | 21.5 | 30.5 | 0.15 | 98.363 |
| Relleno mejora de terreno en el interior de recinto tablestacado |  |  |  |  |  |
| Desde encachado hasta Zurb | 1 | 550 |  | 8 | 4400.000 |
| A descontar |  |  |  |  |  |
| Pozo seco y cámara húmeda | -1 | 155.32 |  | 8 | -1242.560 |
| Canales y pozo | -1 | 69.68 |  | 4.2 | -292.656 |
| Pozo gruesos | -1 | 5.7 | 5.9 | 1 | -33.630 |
| Arqueta de alivio | -1 | 38.4 |  | 3.5 | -134.400 |
| Cuña | -1 | 37.34 |  | 21.3 | -795.342 |
| Nota: Considera mejora bajo losa** |  |  |  |  |  |
| ZA de urbanización en capítulo de urbanización |  |  |  |  |  |
| Total |  |  |  |  | 1999.78 |

**P1MT08BASEZA2** m² Escarificado camino +30%Zahorra artificial
0 m² × 1.86 (1.97 con costes indirectos) = 0.00

##### A1.2.2.2. ESTRUCTURA DE HORMIGÓN (PR) (28/06/2004)
Importe: 373253.33

**P1MT06E** m² Corte junta diamante y apertura hueco.
2 m² × 68.57 (72.68 con costes indirectos) = 145.36

| Medición | Uds. | Largo | Parcial |
|---|---|---|---|
| Varios s/ nec ** | 1 | 2 | 2.00 |
| Total |  |  | 2 |

**P0TP0ST080** ud Apertura de hueco en hormigón DN80
2 ud × 205.74 (218.08 con costes indirectos) = 436.16

| Medición | Uds. | Largo | Parcial |
|---|---|---|---|
| Varios s/ nec ** obra | 1 | 2 | 2.00 |
| Total |  |  | 2 |

**P0TP0ST160** ud Apertura de hueco en hormigón DN160
2 ud × 267.54 (283.59 con costes indirectos) = 567.18

| Medición | Uds. | Largo | Parcial |
|---|---|---|---|
| Varios s/ nec ** obra | 1 | 2 | 2.00 |
| Total |  |  | 2 |

**P0TP0ST200** ud Apertura de hueco en hormigón DN200
2 ud × 349.81 (370.8 con costes indirectos) = 741.60

| Medición | Uds. | Largo | Parcial |
|---|---|---|---|
| Varios s/ nec ** obra | 1 | 2 | 2.00 |
| Total |  |  | 2 |

**P0TP0ST250** ud Apertura de hueco en hormigón DN250
2 ud × 363.33 (385.13 con costes indirectos) = 770.26

| Medición | Uds. | Largo | Parcial |
|---|---|---|---|
| Varios s/ nec ** obra | 1 | 2 | 2.00 |
| Total |  |  | 2 |

**P0TP0ST300** ud Apertura de hueco en hormigón DN300
2 ud × 400.08 (424.08 con costes indirectos) = 848.16

| Medición | Uds. | Largo | Parcial |
|---|---|---|---|
| Varios s/ nec ** obra | 1 | 2 | 2.00 |
| Total |  |  | 2 |

**P4HG-001A** m³ Hormigón HM-12.5/p/20/IIa
0 m³ × 40.72 (43.16 con costes indirectos) = 0.00

**P4HG-001B** m³ Hormigón HM-12.5/p/20/IV
5 m³ × 42.55 (45.1 con costes indirectos) = 225.50

| Medición | Uds. | Largo | Parcial |
|---|---|---|---|
| Varios cuñas | 1 | 5 | 5.00 |
| Total |  |  | 5 |

**P4HG-002A** m³ Hormigón HL-150/P/20 Elementos horizontales y verticales
64.2 m³ × 46.19 (48.96 con costes indirectos) = 3143.23

| Medición | Uds. | Largo | Ancho | Alto | Parcial |
|---|---|---|---|---|---|
| Superficie EBAr + incl losa acerado+arquetas alivio | 1 | 578 |  | 0.1 | 57.80 |
| Inc. tacones de muros** |  |  |  |  |  |
| Losa claderín | 1 | 4 | 16 | 0.1 | 6.40 |
| Total |  |  |  |  | 64.2 |

**P4HG-002B** m³ Hormigón HM-20/B/20/IIa Elementos horizontales y verticales
0 m³ × 55.85 (59.2 con costes indirectos) = 0.00

**P4HG-002C** m³ Hormigón HM-20/B/20/III y IV-Qb SR horizontales y verticales
0 m³ × 57.65 (61.11 con costes indirectos) = 0.00

**P4HG-003AHV** m³ Hormigón HA-25/B/20/IIa horizontales y verticales
0 m³ × 60.54 (64.17 con costes indirectos) = 0.00

**P4HG-004AHV** m³ Hormigón HA-30/B/20/IIIa horizontales y verticales
48 m³ × 73.09 (77.48 con costes indirectos) = 3719.04

| Medición | Uds. | Largo | Ancho | Alto | Parcial |
|---|---|---|---|---|---|
| Losa caderín | 1 | 16 | 4 | 0.5 | 32.00 |
| Anclajes calderín | 1 | 4 | 2 | 2 | 16.00 |
| Total |  |  |  |  | 48 |

**P4HG-004A2H** m³ Hormigón HA-30/B/20/IV+Qb+SR soleras, cimentaciones, forjados
443.65 m³ × 77.3 (81.94 con costes indirectos) = 36352.68

| Medición | Uds. | Largo | Ancho | Alto | Parcial |
|---|---|---|---|---|---|
| EBAR |  |  |  |  |  |
| Pozo seco+húmedo | 1 | 11.6 | 13.4 | 1.2 | 186.53 |
| Canales+pozo | 1 | 12.1 | 6.3 | 0.8 | 60.98 |
| Losa nave | 1 | 254 |  | 0.6 | 152.40 |
| Arqueta de alivio | 1 | 30 |  | 0.6 | 18.00 |
| Arqueta de conexión | 1 | 28.5 |  | 0.6 | 17.10 |
| Macizos anclajes | 6 | 0.8 | 1 | 1.8 | 8.64 |
| Total |  |  |  |  | 443.65 |

**P4HG-004A2V** m³ Hormigón HA-30/B/20/IV+Qb SR muros, alzados, pilares y vigas
474.15 m³ × 84.97 (90.07 con costes indirectos) = 42706.69

| Medición | Uds. | Largo | Ancho | Alto | Parcial |
|---|---|---|---|---|---|
| Pozo seco y húmedo | 2 | 13.4 | 0.8 | 6.5 | 139.36 |
|  | 3 | 10 | 0.8 | 6.5 | 156.00 |
|  | -1 | 4.5 | 0.4 | 3.5 | -6.30 |
| Canales y pozo gruesos | 2 | 11.8 | 0.6 | 3.5 | 49.56 |
| Muro divisorio | 1 | 4.5 | 0.4 | 3 | 5.40 |
| Muros divisorios | 1 | 4.5 | 0.6 | 3 | 8.10 |
| Muros divisorios | 3 | 6.2 | 0.5 | 3 | 27.90 |
| Pozo gruesos | 1 | 4.5 | 0.8 | 1 | 3.60 |
|  | 1 | 4.5 | 0.6 | 4.5 | 12.15 |
| Alivios | 1 | 20.6 | 0.4 | 2.9 | 23.90 |
|  | 1 | 6 | 0.4 | 2.9 | 6.96 |
|  | 1 | 2.4 | 0.4 | 2.9 | 2.78 |
| Arqueta rotura | 1 | 15 | 0.4 | 5.2 | 31.20 |
|  | 1 | 4.2 | 0.4 | 5.2 | 8.74 |
|  | 1 | 2 | 0.2 | 3 | 1.20 |
| Arqueta bomba de achique | 1 | 2 | 1.2 | 1 | 2.40 |
| Muretes separadores antivórtice | 6 | 1 | 0.2 | 1 | 1.20 |
| Total |  |  |  |  | 474.15 |

**P4ETT-004E-E1** m² Encof/desenc. Cimientos OCULTOS
661.2 m² × 13.55 (14.36 con costes indirectos) = 9494.83

| Medición | Uds. | Largo | Ancho | Alto | Parcial |
|---|---|---|---|---|---|
| EBAR |  |  |  |  |  |
| Pozo seco+húmedo | 2 | 163.8 |  | 1.2 | 393.12 |
| Macizos anclajes | 6 | 2.8 |  | 1.8 | 30.24 |
| Losa caderín | 2 | 16 |  | 0.5 | 16.00 |
|  | 2 | 4 |  | 0.5 | 4.00 |
| Anclajes calderín | 2 | 4 |  | 2 | 16.00 |
|  | 2 | 2 |  | 2 | 8.00 |
| EBAR |  |  |  |  |  |
| Pozo seco+húmedo | 2 | 11.6 |  | 1.2 | 27.84 |
|  | 2 | 13.4 |  | 1.2 | 32.16 |
| Canales+pozo | 2 | 12.1 |  | 0.8 | 19.36 |
|  | 2 | 6.3 |  | 0.8 | 10.08 |
| Losa nave | 1 | 110 |  | 0.6 | 66.00 |
| Arqueta de alivio | 1 | 30 |  | 0.6 | 18.00 |
| Arqueta de conexión | 2 | 4.6 |  | 0.6 | 5.52 |
|  | 2 | 5.2 |  | 0.6 | 6.24 |
| Macizos anclajes | 6 | 0.8 | 1 | 1.8 | 8.64 |
| Total |  |  |  |  | 661.2 |

**P4ETT-004A-E2** m² Encof/desenc. muros y paramentos RECTOS y VISTOS
1491.38 m² × 20.86 (22.11 con costes indirectos) = 32974.41

| Medición | Uds. | Largo | Ancho | Alto | Parcial |
|---|---|---|---|---|---|
| Pozo seco y húmedo | 4 | 13.4 |  | 6.5 | 348.40 |
|  | 6 | 10 |  | 6.5 | 390.00 |
| Canales y pozo gruesos | 4 | 11.8 |  | 3.5 | 165.20 |
| Muro divisorio | 2 | 4.5 |  | 3 | 27.00 |
| Muros divisorios | 2 | 4.5 |  | 3 | 27.00 |
| Muros divisorios | 6 | 6.2 |  | 3 | 111.60 |
| Pozo gruesos | 2 | 4.5 |  | 1 | 9.00 |
|  | 2 | 4.5 |  | 4.5 | 40.50 |
| Alivios | 2 | 20.6 |  | 2.9 | 119.48 |
|  | 2 | 6 |  | 2.9 | 34.80 |
|  | 2 | 2.4 |  | 2.9 | 13.92 |
| Arqueta rotura | 2 | 15 |  | 5.2 | 156.00 |
|  | 2 | 4.2 |  | 5.2 | 43.68 |
|  | 2 | 2 |  | 3 | 12.00 |
| Arqueta bomba de achique | 2 | 2 |  | 1 | 4.00 |
| Muretes separadores antivórtice | 12 | 1 |  | 1 | 12.00 |
| A descontar huecos >1 m2 |  |  |  |  |  |
| Compuertas | -4 | 1.5 | 2 |  | -12.00 |
| Alivio | -4 | 4 | 0.7 |  | -11.20 |
| Total |  |  |  |  | 1491.38 |

**P4ETT-004C-E2** m² Encof/desenc. muros y paramentos CURVOS y VISTOS
0 m² × 23.4 (24.8 con costes indirectos) = 0.00

**P4CIMBRA** m³ Aparente cimbra
0 m³ × 19.43 (20.6 con costes indirectos) = 0.00

**P4ETT-002** kg Acero B-500-S
101092.81 kg × 1.32 (1.4 con costes indirectos) = 141529.93

| Medición | Uds. | Largo | Ancho | Alto | Parcial |
|---|---|---|---|---|---|
| SOLERAS |  |  |  |  |  |
| Pozo seco+húmedo #20/20 | 2 | 11.6 | 13.4 | 25.5 | 7927.44 |
| Canales+pozo #16/20 | 2 | 12.1 | 6.3 | 16.3 | 2485.10 |
| Losa nave #16/20 | 2 | 254 |  | 16.3 | 8280.40 |
| Arqueta de alivio #16/20 | 2 | 30 |  | 16.3 | 978.00 |
| Arqueta de conexión #16/20 | 2 | 28.5 |  | 16.3 | 929.10 |
| Macizos anclajes #12/20 | 6 | 5.1 |  | 9.2 | 281.52 |
| Refuerzo apoyos pilares en muros | 20 | 3 | 1.63 | 4 | 391.20 |
| Conexión encepado muros | 6 | 4 | 3 | 2.55 | 183.60 |
| Conexión encepado losas | 16 | 9 | 2 | 9.2 | 2649.60 |
| ALZADOS |  |  |  |  |  |
| Pozo seco y húmedo | 4 | 13.4 | 16.3 | 6.5 | 5678.92 |
|  | 6 | 10 | 16.3 | 6.5 | 6357.00 |
| Canales y pozo gruesos | 4 | 11.8 | 16.3 | 3.5 | 2692.76 |
| Muro divisorio | 2 | 4.5 | 16.3 | 3 | 440.10 |
| Muros divisorios | 2 | 4.5 | 16.3 | 3 | 440.10 |
| Muros divisorios | 6 | 6.2 | 16.3 | 3 | 1819.08 |
| Pozo gruesos | 2 | 4.5 | 16.3 | 1 | 146.70 |
|  | 2 | 4.5 | 16.3 | 4.5 | 660.15 |
| Alivios | 2 | 20.6 | 12.27 | 2.9 | 1466.02 |
|  | 2 | 6 | 12.27 | 2.9 | 427.00 |
|  | 2 | 2.4 | 12.27 | 2.9 | 170.80 |
| Arqueta rotura | 2 | 15 | 12.27 | 5.2 | 1914.12 |
|  | 2 | 4.2 | 12.27 | 5.2 | 535.95 |
|  | 2 | 2 | 12.27 | 3 | 147.24 |
| Arqueta bomba de achique | 2 | 2 | 25.5 | 1 | 102.00 |
| Muretes separadores antivórtice | 12 | 1 | 9.2 | 1 | 110.40 |
| A descontar huecos >1 m2 |  |  |  |  |  |
| Compuertas | -4 | 1.5 | 2 | 16.3 | -195.60 |
| Alivio | -4 | 4 | 0.7 | 16.3 | -182.56 |
| SOLERA-ALZADO armadura base alzados |  |  |  |  |  |
| Pozo | 2 | 47 | 16.3 | 1.2 | 1838.64 |
|  | 2 | 10 | 16.3 | 1.2 | 391.20 |
| Canales y pozo | 2 | 29 | 16.3 | 0.8 | 756.32 |
|  | 1 | 4.5 | 16.3 | 0.8 | 58.68 |
| Arqueta alivio | 2 | 21 | 12.27 | 0.6 | 309.20 |
|  | 2 | 2 | 12.27 | 0.6 | 29.45 |
|  | 2 | 6 | 12.27 | 0.6 | 88.34 |
| SOLERA-ALZADO armadura patillas soleras |  |  |  |  |  |
| Pozo | 1 | 47 | 25.5 | 1.2 | 1438.20 |
| Canales y pozo | 1 | 29 | 16.3 | 0.8 | 378.16 |
| Arqueta alivio | 2 | 21 | 12.27 | 0.6 | 309.20 |
| Refuerzo solera alzado 20/20 L=2+1,2+0,8 |  |  |  |  |  |
| Canales | 2 | 220 | 2.55 |  | 1122.00 |
|  | 2 | 124 | 2.55 |  | 632.40 |
|  | 4 | 92 | 2.55 |  | 938.40 |
|  | 2 | 92 | 2.55 |  | 469.20 |
| Refuerzo solera alzado 25/20 L=2+1,2+0,8 |  |  |  |  |  |
| Perímetro muros pozo bombeo | 1 | 2080 | 3.98 |  | 8278.40 |
| Refuerzo solera alzado 16/20 L=2+1,2+0,8 |  |  |  |  |  |
| Arqueta de alivio | 2 | 332 | 0.91 |  | 604.24 |
|  | 2 | 160 | 0.91 |  | 291.20 |
|  | 2 | 64 | 0.91 |  | 116.48 |
| Arqueta rotura | 2 | 15 | 0.91 | 20 | 546.00 |
|  | 2 | 4.2 | 0.91 | 20 | 152.88 |
|  | 2 | 2 | 0.91 | 20 | 72.80 |
| Refuerzos huecos |  |  |  |  |  |
| fi 16/20 ventana de alivios | 4 | 5.2 | 1.63 |  | 33.90 |
|  | 4 | 5.2 | 1.63 |  | 33.90 |
|  | 4 | 7 | 1.63 |  | 45.64 |
|  | 4 | 7 | 1.63 |  | 45.64 |
|  | 8 | 5.2 | 1.63 |  | 67.81 |
|  | 8 | 5.2 | 1.63 |  | 67.81 |
|  | 8 | 9 | 1.63 |  | 117.36 |
|  | 8 | 9 | 1.63 |  | 117.36 |
| fi 16/20 tubería DN 1000 | 16 | 3 | 1.63 | 2 | 156.48 |
| Viga superior alivio -arqueta | 8 | 16 | 2.55 |  | 326.40 |
| c8/20 | 60 | 1.2 | 0.41 |  | 29.52 |
| Refuerzos huecos |  |  |  |  |  |
| Compuertas canal | 16 | 3 | 1.63 |  | 78.24 |
|  | 16 | 2 | 1.63 |  | 52.16 |
|  | 4 | 6 | 1.63 |  | 39.12 |
| Huecos tuberías | 16 | 2 | 1.63 | 16 | 834.56 |
| Losa calderín y macizos #12/20 | 2 | 16 | 4 | 9.2 | 1177.60 |
|  | 8 | 8 |  | 9.2 | 588.80 |
|  | 2 | 4 |  | 9.2 | 73.60 |
| Viga arqueta de alivio | 1 | 6 | 0.25 | 110 | 165.00 |
| Recrecido de pilotes 110kg/m3 | 14 | 110 |  |  | 1540.00 |
| Refuerzos esquinas |  |  |  |  |  |
| Pozo seco y húmedo fi 20/20 ambas caras L=4m | 12 | 33 | 4 | 1.63 | 2581.92 |
| Canales fi16/20 ambas caras L=4m | 10 | 18 | 4 | 1.63 | 1173.60 |
| Tanque fi 16/20 ambas caras L=4m | 8 | 23 | 4 | 1.63 | 1199.68 |
| Arqueta de aLivio fi 12/15 | 14 | 20 | 4 | 0.92 | 1030.40 |
| Arqueta rotura | 8 | 20 | 4 | 0.91 | 582.40 |
| Refuerzo esquina alzado-solera |  |  |  |  |  |
| Arqueta de rotura | 1 | 23 | 4 | 1.63 | 149.96 |
| Pozo gruesos | 1 | 23 | 4 | 1.63 | 149.96 |
| Canales-pozo | 1 | 23 | 4 | 1.63 | 149.96 |
| Unión losa-muro | 1 | 400 | 4 | 1.63 | 2608.00 |
| Solapes y pates | 0.25 | 80874 |  |  | 20218.50 |
| Total |  |  |  |  | 101092.81 |

**P4PERN32** Ud Barra de anclaje acero Ø32 mm.fij. res. epoxy
10 Ud × 14.22 (15.07 con costes indirectos) = 150.70

| Medición | Uds. | Largo | Parcial |
|---|---|---|---|
| Varios conectores | 1 | 10 | 10.00 |
| Total |  |  | 10 |

**P4PERN20** Ud Barra de anclaje acero Ø20 mm.fij. res. epoxy
440 Ud × 8.14 (8.63 con costes indirectos) = 3797.20

| Medición | Uds. | Largo | Ancho | Parcial |
|---|---|---|---|---|
| Conectores pilotes losas | 22 | 4 | 5 | 440.00 |
| Total |  |  |  | 440 |

**P4PERN16** Ud Barra de anclaje acero Ø16 mm.fij. res. epoxy
192 Ud × 6.77 (7.18 con costes indirectos) = 1378.56

| Medición | Uds. | Largo | Parcial |
|---|---|---|---|
| Varios conectores alzados | 16 | 12 | 192.00 |
| Total |  |  | 192 |

**P4PERN12** Ud Barra de anclaje acero Ø12 mm.fij. res. epoxy
236 Ud × 4.12 (4.37 con costes indirectos) = 1031.32

| Medición | Uds. | Largo | Ancho | Parcial |
|---|---|---|---|---|
| Arqueta de alivio | 2 | 3 | 7 | 42.00 |
| Losa arqueta de alivio | 2 | 46 |  | 92.00 |
| Arqueta de rotura | 2 | 36 |  | 72.00 |
|  | 2 | 15 |  | 30.00 |
| Total |  |  |  | 236 |

**P4PALV15** m² Forjado losa alveolar. 0.15/1,2 m.+5c.compr.
0 m² × 40.62 (43.06 con costes indirectos) = 0.00

**P4PALV20** m² Forjado losa alveolar. 0.20/1,2 m.+5c.compr.
0 m² × 45.73 (48.47 con costes indirectos) = 0.00

**P4PALV25** m² Forjado losa alveolar. 0.25/1,2 m.+5c.compr.
0 m² × 47.52 (50.37 con costes indirectos) = 0.00

**P4PALV32** m² Forjado losa alveolar. 0.32/1,2 m.+5c.comp
0 m² × 50.33 (53.35 con costes indirectos) = 0.00

**P4NEOP3** dm3 Neopreno apoyo elementos estructurales
0 dm3 × 31.14 (33.01 con costes indirectos) = 0.00

**P4NEOP1** m Neopreno apoyo placas alveolares 10x200 mm
40.6 m × 7.94 (8.42 con costes indirectos) = 341.85

| Medición | Uds. | Largo | Parcial |
|---|---|---|---|
| Arqueta alivio |  |  |  |
| Losa pref. | 1 | 21 | 21.00 |
|  | 1 | 6 | 6.00 |
| Arqueta rotura | 2 | 4.2 | 8.40 |
|  | 1 | 5.2 | 5.20 |
| Total |  |  | 40.6 |

**P1MT11** m³ Plancha de Poliestireno expan.
0 m³ × 64.54 (68.41 con costes indirectos) = 0.00

**P4JTAHIDROF** m Junta cordón poliuretano hidroexpansivo
24.3 m × 6.61 (7.01 con costes indirectos) = 170.34

| Medición | Uds. | Largo | Parcial |
|---|---|---|---|
| Conex. arqueta alivio | 1 | 12.3 | 12.30 |
|  | 2 | 3.2 | 6.40 |
| Conex. arqueta rotura | 2 | 2.8 | 5.60 |
| Total |  |  | 24.3 |

**P4JTAHIDROF2** m Junta cordón unión prefabricado a hormigón in situ
0 m × 4.04 (4.28 con costes indirectos) = 0.00

**P4JTAPVC150** m Junta elastomérica de estanqueidad PVC 150
2 m × 3.94 (4.18 con costes indirectos) = 8.36

| Medición | Uds. | Largo | Parcial |
|---|---|---|---|
| Varios arqueta bombeo achique | 1 | 2 | 2.00 |
| Total |  |  | 2 |

**P4JTAPVC200** m Junta elastomérica de estanqueidad PVC 200
5 m × 4.73 (5.01 con costes indirectos) = 25.05

| Medición | Uds. | Largo | Parcial |
|---|---|---|---|
| Varios s/ nec obra | 1 | 5 | 5.00 |
| Total |  |  | 5 |

**P4JTAPVC300** m Junta elastomérica de estanqueidad PVC 300
214.1 m × 5.57 (5.9 con costes indirectos) = 1263.19

| Medición | Uds. | Largo | Alto | Parcial |
|---|---|---|---|---|
| SOLERA-ALZADO |  |  |  |  |
| EBAR |  |  |  |  |
| Pozo seco y húmedo | 2 | 13.4 |  | 26.80 |
|  | 3 | 10 |  | 30.00 |
| Canales y pozo gruesos | 2 | 11.8 |  | 23.60 |
| Muro divisorio | 1 | 4.5 |  | 4.50 |
| Muros divisorios | 1 | 4.5 |  | 4.50 |
| Muros divisorios | 1 | 7 |  | 7.00 |
| Pozo gruesos |  |  |  |  |
|  | 2 | 4.5 |  | 9.00 |
| Arqueta rotura | 1 | 18 |  | 18.00 |
| Arqueta alivio | 2 | 6.8 |  | 13.60 |
|  | 2 | 4.2 |  | 8.40 |
|  | 2 | 2.5 |  | 5.00 |
|  | 2 | 2 |  | 4.00 |
| EBAR |  |  |  |  |
| Alzados juntas frías c/20 tanque |  |  |  |  |
| Pozo seco y húmedo | 2 |  | 5.9 | 11.80 |
|  | 6 |  | 5.9 | 35.40 |
| Canales y pozo gruesos | 1 |  | 3.5 | 3.50 |
| SOLERAS JUNTAS EBAR |  |  |  |  |
| Canales | 1 | 4.5 |  | 4.50 |
| Pozo-canal | 1 | 4.5 |  | 4.50 |
| Total |  |  |  | 214.1 |

**P4JTACOMB300** m Junta PVC combiflex200 o similar
0 m × 14.78 (15.67 con costes indirectos) = 0.00

**P4IMPASF** m² Imperm. muros 0.7 Kg/ m2
0 m² × 1.88 (1.99 con costes indirectos) = 0.00

**P3LAM1** m² Imperm. muros+Lámina dren PE+Geotex 200 g
468 m² × 10.67 (11.31 con costes indirectos) = 5293.08

| Medición | Uds. | Largo | Parcial |
|---|---|---|---|
| s/ med cad sección | 2 | 146 | 292.00 |
|  | 2 | 88 | 176.00 |
| Total |  |  | 468 |

**P1MT08GTX-002** m² Geotextil Geotesant-295gr/m2
0 m² × 1.69 (1.79 con costes indirectos) = 0.00

**P4ESTR.005** m² Imperm.cubierta lámina betún modif+Geotex+horm.celular+gravilla
0 m² × 18.75 (19.88 con costes indirectos) = 0.00

**P3EDIFALBARD** m Suministro y colocación de albardilla prefabricada.
0 m × 21.12 (22.39 con costes indirectos) = 0.00

**P4F001** m² Fratasado mecánico
210.41 m² × 4.44 (4.71 con costes indirectos) = 991.03

| Medición | Uds. | Largo | Ancho | Parcial |
|---|---|---|---|---|
| Losa nave | 1 | 127.56 |  | 127.56 |
| Sala desodorización | 1 | 22.85 |  | 22.85 |
| Interior cámara seca | 1 | 10 | 6 | 60.00 |
| Total |  |  |  | 210.41 |

**P4PREF4A** m Viga rectangular JPR 40x40 pretensada ambiente IV+Qb
4.5 m × 205.8 (218.15 con costes indirectos) = 981.68

| Medición | Uds. | Largo | Parcial |
|---|---|---|---|
| Soporte losa alivio | 1 | 4.5 | 4.50 |
| Total |  |  | 4.5 |

**P4PREF4B** m Viga rectangular JPR 40x70 pretensada ambiente IV+Qb
0 m × 224.95 (238.45 con costes indirectos) = 0.00

**P4PREF04A** m viga peraltada DELTA ambiente IV+Qb
0 m × 225.82 (239.37 con costes indirectos) = 0.00

**P4PREF07A** ml Viga Tubular HP apoyo cubierta
0 ml × 20.99 (22.25 con costes indirectos) = 0.00

**P4PREF7B** m Correa tubular TUB30 pretensada
0 m × 19.98 (21.18 con costes indirectos) = 0.00

**P4PREF01A** m pil.pre.hor.arm.0,40 x 0,40 m.tipo de ambiente IV+Qb
0 m × 229.9 (243.69 con costes indirectos) = 0.00

**P4PREF01B** m pil.pre.hor.arm.0,50 x 0,40 m.tipo de ambiente IV+Qb
0 m × 200.74 (212.78 con costes indirectos) = 0.00

**P4PREF01C** m Pilar prefabricado 50x60cm ambiente IV+Qb
0 m × 357.95 (379.43 con costes indirectos) = 0.00

**P4PREF02** Ud Mensula de apoyo en pilar de hormigón prefabr
0 Ud × 5.98 (6.34 con costes indirectos) = 0.00

**P4PREF10** Ud Vaina corrugada en cimentación empotr. pilares
0 Ud × 8.71 (9.23 con costes indirectos) = 0.00

**P4PREF03** ml jác.pref.hor. "U" y 0,40 m. canto
0 ml × 84.7 (89.78 con costes indirectos) = 0.00

**P4PREF08** ml jác.pref.hor.sec."L" 0,50 m.canto 0,50 m anch
0 ml × 51.21 (54.28 con costes indirectos) = 0.00

**P4PREF09** ml jác.pref.hor.sec."T" 0,60 m.canto 0,50 m anch
0 ml × 55.3 (58.62 con costes indirectos) = 0.00

**P4PREF06** ml Jácena portacanalón "H" 0,40 x 0,40 m.
0 ml × 79.25 (84.01 con costes indirectos) = 0.00

**P4PREF05** ml semijácena de 0,60 m. de canto.
0 ml × 90.57 (96 con costes indirectos) = 0.00

**P4PREF14** m Peto interior en fachadas - union cubierta
0 m × 47.04 (49.86 con costes indirectos) = 0.00

**P4LOSA1B** m2 Cobija para tapado de cámara hasta 25 t/m2 de carga de rotura
0 m2 × 361.75 (383.46 con costes indirectos) = 0.00

**P4LOSA1C** m2 Cobija para tapado de cámara hasta 40 t/m2 de carga de rotura
62 m2 × 528.17 (559.86 con costes indirectos) = 34711.32

| Medición | Uds. | Largo | Parcial |
|---|---|---|---|
| Arqueta de alivio | 1 | 38 | 38.00 |
| Cámara de rotura | 1 | 24 | 24.00 |
| Total |  |  | 62 |

**P4LOSA1A** m² Losas prefabricadas de hormigón tapas arq., carga de rotura 25 t
0 m² × 82.76 (87.73 con costes indirectos) = 0.00

**P4LOSA1** m² Losas prefabricadas de hormigón tapas arq. peat.cuant. 95kg/m3
0 m² × 82.76 (87.73 con costes indirectos) = 0.00

**P4LOSA2** m² Losas prefabricadas de hormigón tapas arq.trafic.cuant.190kg/m3
0 m² × 142.76 (151.33 con costes indirectos) = 0.00

**P3EDIF003B** m² Chapado granito 4cm
0 m² × 73.18 (77.57 con costes indirectos) = 0.00

**P4PATE01** ud Pate polipropileno
36 ud × 4.57 (4.84 con costes indirectos) = 174.24

| Medición | Uds. | Largo | Parcial |
|---|---|---|---|
| Arqueta vaciados | 1 | 9 | 9.00 |
| Arqueta clapeta | 1 | 9 | 9.00 |
| Arqueta de rotura | 2 | 9 | 18.00 |
| Total |  |  | 36 |

**P3EDIF013** m² Fab. Bloq. hormigón 40x20x20
0 m² × 30.96 (32.82 con costes indirectos) = 0.00

**P3EDIF10A** m² Fábrica de ladrillo macizo de 1/2 pié
0 m² × 18.81 (19.94 con costes indirectos) = 0.00

**P4PILOTT300** m Pilote horm.prefabr.T300 Q137 Tn+ensayos+uniones
0 m × 80.57 (85.4 con costes indirectos) = 0.00

**P4PILOTT350** m Pilote horm.prefabr.T350 Q187 Tn+ensayos+uniones
320 m × 96.1 (101.87 con costes indirectos) = 32598.40

| Medición | Uds. | Alto | Parcial |
|---|---|---|---|
| pilotes bajo muros y nave | 16 | 20 | 320.00 |
| Total |  |  | 320 |

**P4PILOTT400** m Pilote horm.prefabr.T400 Q244 Tn+ensayos+uniones
120 m × 119.93 (127.13 con costes indirectos) = 15255.60

| Medición | Uds. | Alto | Parcial |
|---|---|---|---|
| Pilotes bajo losa | 6 | 20 | 120.00 |
| Total |  |  | 120 |

**P4 PILOT01** m Descabezado pilote de cualquier sección
72.5 m × 13.4 (14.2 con costes indirectos) = 1029.50

| Medición | Uds. | Alto | Parcial |
|---|---|---|---|
| EBAR cámara seca y húmeda | 4 | 6.5 | 26.00 |
| Canales | 1 | 4 | 4.00 |
| Pozo gruesos | 1 | 5 | 5.00 |
| pilotes nave | 10 | 0.5 | 5.00 |
| pilotes muros | 3 | 6.5 | 19.50 |
|  | 2 | 4 | 8.00 |
|  | 1 | 5 | 5.00 |
| Total |  |  | 72.5 |

**P3EDIF003Z** m² Losa granito 10 cm
4 m² × 93.6 (99.22 con costes indirectos) = 396.88

| Medición | Uds. | Largo | Ancho | Parcial |
|---|---|---|---|---|
| Arqueta de rotura descarga a presión | 1 | 2 | 2 | 4.00 |
| Total |  |  |  | 4 |

##### A1.2.2.3. ESTRUCTURA METÁLICA Y PRFV (PR) (12/06/2000)
Importe: 163494.61

**P41ETT-000** kg Galvanización
0 kg × 0.33 (0.35 con costes indirectos) = 0.00

**P41ETT-001** kg Acero laminado S-275Jr + pintura epoxy+pintura ignófuga
34244.21 kg × 1.87 (1.98 con costes indirectos) = 67803.54

| Medición | Uds. | Largo | Ancho | Alto | Parcial |
|---|---|---|---|---|---|
| Correas IPE c/1.2m | 0.92 | 13.5 | 29.8 | 15.8 | 5847.83 |
| Viga carril ** IPE-300 | 2 | 24.1 |  | 42.2 | 2034.04 |
| Vigas carrileras |  |  |  |  |  |
| Varios soportes | 1 | 100 |  |  | 100.00 |
| Viga carril apoyo de contenedor | 8 | 4.5 |  | 44.8 | 1612.80 |
|  | 8 | 4.5 |  | 44.8 | 1612.80 |
| Vigas carril pozo de gruesos | 5 | 1.5 | 4 | 44.8 | 1344.00 |
|  | 4 | 1.6 |  | 44.8 | 286.72 |
|  | 4 | 2 |  | 44.8 | 358.40 |
| Vigas carril soporte cuchara | 4 | 2 |  | 44.8 | 358.40 |
| Nota Se ha considerado perfil UNE-45 |  |  |  |  |  |
| Nave |  |  |  |  |  |
| N1/N2 - HE 280 B (HEB) | 5.85 | 103.15 |  |  | 603.43 |
| N3/N4 - HE 280 B (HEB) | 5.85 | 103.15 |  |  | 603.43 |
| N2/N5 - IPE 240 (IPE) | 6.44 | 30.69 |  |  | 197.64 |
| N4/N5 - IPE 240 (IPE) | 6.44 | 30.69 |  |  | 197.64 |
| N6/N7 - HE 280 B (HEB) | 5.85 | 103.15 |  |  | 603.43 |
| N8/N9 - HE 280 B (HEB) | 5.85 | 103.15 |  |  | 603.43 |
| N7/N10 - IPE 330 (IPE) | 6.44 | 49.14 |  |  | 316.46 |
| N9/N10 - IPE 330 (IPE) | 6.44 | 49.14 |  |  | 316.46 |
| N11/N12 - HE 280 B (HEB) | 5.85 | 103.15 |  |  | 603.43 |
| N13/N14 - HE 280 B (HEB) | 5.85 | 103.15 |  |  | 603.43 |
| N12/N15 - IPE 360 (IPE) | 6.44 | 65.59 |  |  | 422.40 |
| N14/N15 - IPE 360 (IPE) | 6.44 | 65.59 |  |  | 422.40 |
| N16/N17 - HE 280 B (HEB) | 5.85 | 103.15 |  |  | 603.43 |
| N18/N19 - HE 280 B (HEB) | 5.85 | 103.15 |  |  | 603.43 |
| N17/N20 - IPE 360 (IPE) | 6.44 | 65.59 |  |  | 422.40 |
| N19/N20 - IPE 360 (IPE) | 6.44 | 65.59 |  |  | 422.40 |
| N21/N22 - HE 280 B (HEB) | 5.85 | 103.15 |  |  | 603.43 |
| N23/N24 - HE 280 B (HEB) | 5.85 | 103.15 |  |  | 603.43 |
| N22/N25 - IPE 360 (IPE) | 6.44 | 65.59 |  |  | 422.40 |
| N24/N25 - IPE 360 (IPE) | 6.44 | 65.59 |  |  | 422.40 |
| N26/N27 - HE 280 B (HEB) | 5.85 | 103.15 |  |  | 603.43 |
| N28/N29 - HE 280 B (HEB) | 5.85 | 103.15 |  |  | 603.43 |
| N27/N30 - IPE 330 (IPE) | 6.44 | 49.14 |  |  | 316.46 |
| N29/N30 - IPE 330 (IPE) | 6.44 | 49.14 |  |  | 316.46 |
| N31/N32 - HE 280 B (HEB) | 5.85 | 103.15 |  |  | 603.43 |
| N33/N34 - HE 280 B (HEB) | 5.85 | 103.15 |  |  | 603.43 |
| N32/N35 - IPE 240 (IPE) | 6.44 | 30.69 |  |  | 197.64 |
| N34/N35 - IPE 240 (IPE) | 6.44 | 30.69 |  |  | 197.64 |
| N36/N38 - HE 220 B (HEB) | 6.33 | 71.43 |  |  | 452.15 |
| N37/N39 - HE 220 B (HEB) | 6.4 | 71.43 |  |  | 457.15 |
| N27/N32 - IPE 160 (IPE) | 4.91 | 15.78 |  |  | 77.48 |
| N22/N27 - IPE 160 (IPE) | 4.76 | 15.78 |  |  | 75.11 |
| N17/N22 - IPE 160 (IPE) | 4.76 | 15.78 |  |  | 75.11 |
| N12/N17 - IPE 160 (IPE) | 4.76 | 15.78 |  |  | 75.11 |
| N7/N12 - IPE 160 (IPE) | 4.91 | 15.78 |  |  | 77.48 |
| N2/N7 - IPE 160 (IPE) | 5 | 15.78 |  |  | 78.90 |
| N29/N34 - IPE 160 (IPE) | 4.91 | 15.78 |  |  | 77.48 |
| N24/N29 - IPE 160 (IPE) | 4.76 | 15.78 |  |  | 75.11 |
| N19/N24 - IPE 160 (IPE) | 4.76 | 15.78 |  |  | 75.11 |
| N14/N19 - IPE 160 (IPE) | 4.76 | 15.78 |  |  | 75.11 |
| N9/N14 - IPE 160 (IPE) | 4.91 | 15.78 |  |  | 77.48 |
| N4/N9 - IPE 160 (IPE) | 5 | 15.78 |  |  | 78.90 |
| N40/N42 - IPE 220 (IPE) | 6.33 | 26.22 |  |  | 165.97 |
| N41/N43 - IPE 220 (IPE) | 6.4 | 26.22 |  |  | 167.81 |
| N44/N46 - HE 220 B (HEB) | 6.33 | 71.43 |  |  | 452.15 |
| N45/N47 - HE 220 B (HEB) | 6.4 | 71.43 |  |  | 457.15 |
| N5/N10 - IPE 270 (IPE) | 5 | 36.03 |  |  | 180.15 |
| N10/N15 - IPE 270 (IPE) | 4.91 | 36.03 |  |  | 176.91 |
| N15/N20 - IPE 270 (IPE) | 4.76 | 36.03 |  |  | 171.50 |
| N20/N25 - IPE 270 (IPE) | 4.76 | 36.03 |  |  | 171.50 |
| N25/N30 - IPE 270 (IPE) | 4.76 | 36.03 |  |  | 171.50 |
| N30/N35 - IPE 270 (IPE) | 4.91 | 36.03 |  |  | 176.91 |
| N48/N42 - IPE 270 (IPE) | 4.91 | 36.03 |  |  | 176.91 |
| N49/N43 - IPE 270 (IPE) | 4.91 | 36.03 |  |  | 176.91 |
| N38/N46 - IPE 270 (IPE) | 5 | 36.03 |  |  | 180.15 |
| N39/N47 - IPE 270 (IPE) | 5 | 36.03 |  |  | 180.15 |
| N59/N53 - HE 260 B (HEB) | 0.6 | 92.95 |  |  | 55.77 |
| N60/N54 - HE 260 B (HEB) | 0.6 | 92.95 |  |  | 55.77 |
| N61/N55 - HE 260 B (HEB) | 0.6 | 92.95 |  |  | 55.77 |
| N56/N50 - HE 260 B (HEB) | 0.6 | 92.95 |  |  | 55.77 |
| N57/N51 - HE 260 B (HEB) | 0.6 | 92.95 |  |  | 55.77 |
| N58/N52 - HE 260 B (HEB) | 0.6 | 92.95 |  |  | 55.77 |
| N67/N68 - HE 260 B (HEB) | 0.6 | 92.95 |  |  | 55.77 |
| N66/N69 - HE 260 B (HEB) | 0.6 | 92.95 |  |  | 55.77 |
| N65/N70 - HE 260 B (HEB) | 0.6 | 92.95 |  |  | 55.77 |
| N64/N71 - HE 260 B (HEB) | 0.6 | 92.95 |  |  | 55.77 |
| N63/N72 - HE 260 B (HEB) | 0.6 | 92.95 |  |  | 55.77 |
| N62/N73 - HE 260 B (HEB) | 0.6 | 92.95 |  |  | 55.77 |
| N2/N46 - R 22 (R) | 6.45 | 2.98 |  |  | 19.22 |
| N7/N38 - R 22 (R) | 6.45 | 2.98 |  |  | 19.22 |
| N38/N10 - R 22 (R) | 5.53 | 2.98 |  |  | 16.48 |
| N46/N5 - R 22 (R) | 5.53 | 2.98 |  |  | 16.48 |
| N47/N5 - R 22 (R) | 5.29 | 2.98 |  |  | 15.76 |
| N39/N10 - R 22 (R) | 5.29 | 2.98 |  |  | 15.76 |
| N9/N39 - R 22 (R) | 6.88 | 2.98 |  |  | 20.50 |
| N4/N47 - R 22 (R) | 6.88 | 2.98 |  |  | 20.50 |
| N32/N48 - R 22 (R) | 6.38 | 2.98 |  |  | 19.01 |
| N27/N42 - R 22 (R) | 6.38 | 2.98 |  |  | 19.01 |
| N42/N30 - R 22 (R) | 5.45 | 2.98 |  |  | 16.24 |
| N48/N35 - R 22 (R) | 5.45 | 2.98 |  |  | 16.24 |
| N49/N35 - R 22 (R) | 5.2 | 2.98 |  |  | 15.50 |
| N43/N30 - R 22 (R) | 5.2 | 2.98 |  |  | 15.50 |
| N29/N43 - R 22 (R) | 6.82 | 2.98 |  |  | 20.32 |
| N34/N49 - R 22 (R) | 6.82 | 2.98 |  |  | 20.32 |
| N78/N79 - IPE 270 (IPE) | 4.91 | 36.03 |  |  | 176.91 |
| N77/N78 - IPE 270 (IPE) | 4.76 | 36.03 |  |  | 171.50 |
| N75/N76 - IPE 270 (IPE) | 4.91 | 36.03 |  |  | 176.91 |
| N74/N75 - IPE 270 (IPE) | 5 | 36.03 |  |  | 180.15 |
| N81/N80 - IPE 270 (IPE) | 4.7 | 36.03 |  |  | 169.34 |
| Placas refuerzos, .. | 0.03 | 32898 |  |  | 986.94 |
| Total |  |  |  |  | 34244.21 |

**P41ETT-001B** kg Acero inoxidable AISI-316L
4261.67 kg × 5.64 (5.98 con costes indirectos) = 25484.79

| Medición | Uds. | Largo | Ancho | Alto | Parcial |
|---|---|---|---|---|---|
| Estructura escaleras cámara húmeda DP** |  |  |  |  |  |
| UNP-240 escalera inclinada | 2 | 1 |  | 33.2 | 66.40 |
|  | 2 | 5 |  | 33.2 | 332.00 |
| UPN-240 tramex | 1 | 10 |  | 33.2 | 332.00 |
| UPN-200 escaleras cortas | 12 | 2.1 |  | 25.3 | 637.56 |
| L50-5 apoyo lateral | 1 | 10 |  | 3.77 | 37.70 |
|  | 2 | 1 |  | 3.77 | 7.54 |
| Tramex pasarela Tanque |  |  |  |  |  |
| Transversales L-50-5 | 2 | 2.2 | 24 | 3.77 | 398.11 |
| Longitudinal L50-5 | 2 | 23.8 |  | 3.77 | 179.45 |
| Perfiles soportes tramex IPE-200 c/1.5 |  |  |  |  |  |
| Cámara húmeda | 6 | 6 |  | 22.4 | 806.40 |
| Cámara seca | 6 | 5 |  | 22.4 | 672.00 |
| Canal | 4 | 4.5 |  | 22.5 | 405.00 |
| Pozo | 2 | 4.5 |  |  | 9.00 |
| L50-5 angulares perimetrales |  |  |  |  |  |
| Cámara seca | 1 | 32 |  | 3.77 | 120.64 |
| Cámara húmeda | 1 | 30 |  | 3.77 | 113.10 |
| Canal | 1 | 21.4 |  | 3.77 | 80.68 |
| Pozo | 1 | 17 |  | 3.77 | 64.09 |
| Total |  |  |  |  | 4261.67 |

**P41BARAND01** m Barandilla metálica galv.+pintura
0 m × 45.85 (48.6 con costes indirectos) = 0.00

**P41BARAND02** m Barandilla acero inoxidable AISI316+p.p.placas, anclajes.
0 m × 111.02 (117.68 con costes indirectos) = 0.00

**P41BARAND04** m Barandilla normalizada PRFV
77.1 m × 93.43 (99.04 con costes indirectos) = 7635.98

| Medición | Uds. | Largo | Ancho | Parcial |
|---|---|---|---|---|
| Contorno pozo bombeo+canales+grueso | 1 | 29.1 |  | 29.10 |
| Interior canales desbaste | 2 | 6.2 |  | 12.40 |
| interior cámara seca |  |  |  |  |
| Plataforma | 1 | 1 |  | 1.00 |
| escalera | 1 | 4.9 |  | 4.90 |
| Transversa | 1 | 9 |  | 9.00 |
| Acceso escaleras | -3 | 0.5 |  | -1.50 |
|  | -3 | 1 |  | -3.00 |
| Escaleras inclinadas | 6 | 2.1 | 2 | 25.20 |
| Total |  |  |  | 77.1 |

**P41ESC1** m Escalera vertical telescópica acero inox. tipo barco
29 m × 169.98 (180.18 con costes indirectos) = 5225.22

| Medición | Uds. | Largo | Ancho | Parcial |
|---|---|---|---|---|
| Canales | 2 | 3.5 | 2 | 14.00 |
| Cámara húmeda | 1 | 6.5 | 2 | 13.00 |
| Cámara seca | 1 | 2 |  | 2.00 |
| Total |  |  |  | 29 |

**P41ESC0** m Escalera vertical pozos acero inox.
0 m × 141.55 (150.04 con costes indirectos) = 0.00

**P41ESC2** m Escalera vertical acero inox-tipo barco
0 m × 172.7 (183.06 con costes indirectos) = 0.00

**P41ESC3** m Escalera inclinada met.galv 1.0m ancho + barandilla+ placas+estr
0 m × 93.87 (99.5 con costes indirectos) = 0.00

**P41ESC4** m Escalera peldaño inclinada PRFV 1.0m ancho
11.2 m × 294.75 (312.44 con costes indirectos) = 3499.33

| Medición | Uds. | Largo | Parcial |
|---|---|---|---|
| Acceso pozop seco | 1 | 4.9 | 4.90 |
| Acceso a solera | 3 | 2.1 | 6.30 |
| Total |  |  | 11.2 |

**P41ESC5** m Escalera vertical tipo barco PRFV de 500 mm de ancho
6.3 m × 135.42 (143.55 con costes indirectos) = 904.37

| Medición | Uds. | Largo | Parcial |
|---|---|---|---|
| Acceso solera cámara seca | 3 | 2.1 | 6.30 |
| desde tramex |  |  |  |
| Total |  |  | 6.3 |

**P4PATE01** ud Pate polipropileno
45 ud × 4.57 (4.84 con costes indirectos) = 217.80

| Medición | Uds. | Largo | Ancho | Parcial |
|---|---|---|---|---|
| Varios canal pasos | 2 | 6 |  | 12.00 |
| Varios pozo gruesos | 1 | 5 | 3 | 15.00 |
| Varios pasos pozo seco | 6 | 3 |  | 18.00 |
| Total |  |  |  | 45 |

**P41TRAM_003C** m² Tapa ciega registrable 1000kg/m2 PRFV+antideslizante
164 m² × 151.68 (160.78 con costes indirectos) = 26367.92

| Medición | Uds. | Largo | Ancho | Parcial |
|---|---|---|---|---|
| Pozo seco | 1 | 10 | 6 | 60.00 |
| Pozo húmedo | 1 | 10 | 5 | 50.00 |
| Canales y pozo gruesos | 1 | 12 | 4.5 | 54.00 |
| Total |  |  |  | 164 |

**P41TRAM_001B** m² Tramex PRFV 1000Kg/m2 +antideslizante
54.74 m² × 103.68 (109.9 con costes indirectos) = 6015.93

| Medición | Uds. | Largo | Ancho | Parcial |
|---|---|---|---|---|
| Pasarela EBAR-tanque | 1 | 2.3 | 23.8 | 54.74 |
| Total |  |  |  | 54.74 |

**P41TRAM_003B** m² Tramex PRFV 400kg/m2 PRFV (8x8x30)
15 m² × 71.68 (75.98 con costes indirectos) = 1139.70

| Medición | Uds. | Largo | Ancho | Parcial |
|---|---|---|---|---|
| Cámara seca | 1 | 1 | 1 | 1.00 |
|  | 1 | 10 | 1 | 10.00 |
| Canales interior plataforma bajo escalera | 4 | 1 |  | 4.00 |
| Total |  |  |  | 15 |

**P41TRAM_002B** m² Tramex PRFV400Kg/m2 antidesliz+comp. anticaída pozos+anclajes
0 m² × 73.46 (77.87 con costes indirectos) = 0.00

**P41TRAM_001A** m² Tramex AISI-316L 30x30x3 peatonal (400kg/m2)
2 m² × 111.68 (118.38 con costes indirectos) = 236.76

| Medición | Uds. | Largo | Parcial |
|---|---|---|---|
| Varios s/ nec obra ** | 1 | 2 | 2.00 |
| Total |  |  | 2 |

**P41TRAM_002A** m² Tramex AISI-316L 30x30 pletina 60x5 + compuerta anticaída
0 m² × 95.89 (101.64 con costes indirectos) = 0.00

**P41TRAM_003** m² Tramex AISI-316L 50x50x5(1000kg/m2)
2 m² × 66.13 (70.1 con costes indirectos) = 140.20

| Medición | Uds. | Largo | Parcial |
|---|---|---|---|
| Varios s/ nec obra ** | 1 | 2 | 2.00 |
| Total |  |  | 2 |

**P41CADENA III** m Cadena acero inox 8 mm
17 m × 39.28 (41.64 con costes indirectos) = 707.88

| Medición | Uds. | Largo | Parcial |
|---|---|---|---|
| Canales | 4 | 1 | 4.00 |
| Cámara húmeda | 6 | 1 | 6.00 |
| Acceso en superficie EBAR |  |  |  |
| Cámara húmeda | 1 | 1 | 1.00 |
| Cámara seca | 1 | 1 | 1.00 |
| canales | 4 | 1 | 4.00 |
| Pozo | 1 | 1 | 1.00 |
| Total |  |  | 17 |

**P3EDIF.010A** m² Lamas para ventilación acero S275JR+pint+mosquitera+filtro
24.36 m² × 71.18 (75.45 con costes indirectos) = 1837.96

| Medición | Uds. | Largo | Ancho | Alto | Parcial |
|---|---|---|---|---|---|
| Frontal-1 | 13 | 1 | 0.6 |  | 7.80 |
| Frontal-2 | 6 | 1 | 0.6 |  | 3.60 |
| Frontal-3 | 5 | 1 | 0.6 |  | 3.00 |
| Frontal-4 | 9 | 1 | 0.6 |  | 5.40 |
| En puertas |  |  |  |  |  |
|  | 3 | 0.85 | 0.3 | 4 | 3.06 |
|  | 6 | 0.55 | 0.3 |  | 0.99 |
|  | 2 | 0.85 | 0.3 |  | 0.51 |
| Total |  |  |  |  | 24.36 |

**P3EDIF.010B** m² Lamas para ventilación PRFV+rejilla mosquitera+filtro
0 m² × 48.49 (51.4 con costes indirectos) = 0.00

**P3EDIF004A** m² Puerta carp. metálica doble chapa lisa de acero de 2mm. espesor
7 m² × 90.75 (96.2 con costes indirectos) = 673.40

| Medición | Uds. | Largo | Ancho | Parcial |
|---|---|---|---|---|
| Sala CCms | 1 | 3.5 | 2 | 7.00 |
| Total |  |  |  | 7 |

**P3EDIF004B** m² Puerta carp. metálica lamas estética ACERO S275JT+Pint
0 m² × 89.94 (95.34 con costes indirectos) = 0.00

**P3EDIF004C** m2 Puertas Seccionables motorizadas
64 m2 × 205.84 (218.19 con costes indirectos) = 13964.16

| Medición | Uds. | Largo | Ancho | Parcial |
|---|---|---|---|---|
| Puertas de paso | 4 | 4 | 4 | 64.00 |
| Total |  |  |  | 64 |

**P4TAPALG01** m² Tapa rectangular corredera acero lagrimada 3 mm
7 m² × 145.06 (153.76 con costes indirectos) = 1076.32

| Medición | Uds. | Largo | Parcial |
|---|---|---|---|
| Tamices | 1 | 6 | 6.00 |
|  | 1 | 1 | 1.00 |
| Total |  |  | 7 |

**P4TAPAFD** m² Tapa de registro de fundición secc rectang D400 modular Ermatic
0 m² × 585.12 (620.23 con costes indirectos) = 0.00

**P4TAPA60C250** ud Tapa registro fundición, circular Ø 60 cm clase C-250
0 ud × 91.96 (97.48 con costes indirectos) = 0.00

**P4TAPA60D400** Ud Tapa registro fundición, circular Ø 60 cm clase D-400
5 Ud × 106.29 (112.67 con costes indirectos) = 563.35

| Medición | Uds. | Parcial |
|---|---|---|
| Arqueta rotura | 3 | 3.00 |
| Arqueta alivio+clapeta | 2 | 2.00 |
| Total |  | 5 |

**P4TAPA60D400P** ud Tapa registro PRFV, circular Ø 60 cm o cuadrada clase D-400
0 ud × 84.09 (89.14 con costes indirectos) = 0.00

**P4TAPA70C250** ud Tapa registro fundición, circular Ø 70 cm clase C-250
0 ud × 128.21 (135.9 con costes indirectos) = 0.00

**P4TAPA70D400B** ud Tapa registro fundición, circular Ø 70 cm clase D-400 ventilac.
0 ud × 140.78 (149.23 con costes indirectos) = 0.00

**P4TAPA70D400** ud Tapa registro fundición, circular Ø 70 cm clase D-400
0 ud × 144.25 (152.91 con costes indirectos) = 0.00

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
0 ud × 452.29 (479.43 con costes indirectos) = 0.00

**P4TAPA90C250A** ud Tapa registro fundición rectang 90x90 cm clase C-250 acerrojada
0 ud × 424.38 (449.84 con costes indirectos) = 0.00

**P4TAPA90D400A** ud Tapa registro fundición rectang 90x90 cm clase D-400 acerrojada
0 ud × 494.13 (523.78 con costes indirectos) = 0.00

**P5ARQP-1A** ud Arq. pref DN=1.0 m H=2.5m+tapa fundición DN600 +pates
0 ud × 571.13 (605.4 con costes indirectos) = 0.00

**P5ARQLD1A** ud Arq. ladrillo 1pie DN1.2m+enfosc+tapa FD H<=2.5m
0 ud × 565.87 (599.82 con costes indirectos) = 0.00

##### A1.2.2.4. EDIFICACIÓN, CERRAMIENTOS Y SOLADOS (PR) (19/11/1998)
Importe: 77474.38

**P3EDIF007** m² Claraboya PMMA parabólica+cerrajería aluminio
0 m² × 178.13 (188.82 con costes indirectos) = 0.00

**P3EDIFCUB1** m² Cubierta con panel sandwich teja de doble chapa de acero galv
0 m² × 19.79 (20.98 con costes indirectos) = 0.00

**P3EDIFCUB2** m² cub.tipo "sandwich" translúcido
81.27 m² × 26.16 (27.73 con costes indirectos) = 2253.62

| Medición | Uds. | Largo | Ancho | Alto | Parcial |
|---|---|---|---|---|---|
| Cubierta inclinada | 1.01 | 29.8 | 13.5 | 0.2 | 81.265 |
| Nota se considera el 20% de la superficie |  |  |  |  |  |
| Total |  |  |  |  | 81.27 |

**P3EDIFCUB3** m² Paneles chapa BT + aislante+ cahapa estriaba BC-90
325.06 m² × 25.17 (26.68 con costes indirectos) = 8672.60

| Medición | Uds. | Largo | Ancho | Alto | Parcial |
|---|---|---|---|---|---|
| Cubierta inclinada | 1.01 | 29.8 | 13.5 | 0.8 | 325.06 |
| Total |  |  |  |  | 325.06 |

**P3DRENCUB5** m Canalón de chapa 1100x1,5 mm en cubierta
58.8 m × 37.23 (39.46 con costes indirectos) = 2320.25

| Medición | Uds. | Largo | Parcial |
|---|---|---|---|
|  | 2 | 29.4 | 58.80 |
| Total |  |  | 58.8 |

**P3EDIFALBARD2** m Chapa prelacada remates cerramiento 7 mm
92 m × 47.88 (50.75 con costes indirectos) = 4669.00

| Medición | Uds. | Largo | Parcial |
|---|---|---|---|
| Perimetro ext | 1 | 92 | 92.00 |
| Total |  |  | 92 |

**P3EDIFALBARD** m Suministro y colocación de albardilla prefabricada.
18.2 m × 21.12 (22.39 con costes indirectos) = 407.50

| Medición | Uds. | Largo | Parcial |
|---|---|---|---|
| ventanas | 7 | 2.6 | 18.20 |
| Total |  |  | 18.2 |

**P3EDIF001A** m² Panel prefabricado hormigón blanco y/o color liso
316.09 m² × 42.93 (45.51 con costes indirectos) = 14385.26

| Medición | Uds. | Largo | Ancho | Alto | Parcial |
|---|---|---|---|---|---|
| Perimetro ext | 0.5 | 2 | 29.8 | 7.3 | 217.54 |
|  | 0.5 | 2 | 13.5 | 7.3 | 98.55 |
| Total |  |  |  |  | 316.09 |

**P3EDIF001B** m² Panel prefabricado hormigón blanc y/o color rugoso canalado
316.09 m² × 48.29 (51.19 con costes indirectos) = 16180.65

| Medición | Uds. | Largo | Ancho | Alto | Parcial |
|---|---|---|---|---|---|
| Perimetro ext | 0.5 | 2 | 29.8 | 7.3 | 217.54 |
|  | 0.5 | 2 | 13.5 | 7.3 | 98.55 |
| Total |  |  |  |  | 316.09 |

**P3EDIF06C** m² Tabique translúcido con moldeados de vidrio de 80 mm de espesor
1.25 m² × 88.31 (93.61 con costes indirectos) = 117.01

| Medición | Uds. | Largo | Ancho | Parcial |
|---|---|---|---|---|
| Varios conexión sala desodorización-EBAR | 1 | 2.5 | 0.5 | 1.25 |
| Total |  |  |  | 1.25 |

**P3EDIF06A** m² Ventana U GLASS cristal seguridad
0 m² × 77.03 (81.65 con costes indirectos) = 0.00

**P3EDIF06B** m² Acristalamiento seguridad 5+12+5mm
0 m² × 64.26 (68.12 con costes indirectos) = 0.00

**P3EDIF6C** m² Carpintería aluminio lacado+cristal 5-12-5 seguridad
43.68 m² × 112.1 (118.83 con costes indirectos) = 5190.49

| Medición | Uds. | Largo | Ancho | Parcial |
|---|---|---|---|---|
| ventanas | 7 | 2.6 | 2.4 | 43.68 |
| Total |  |  |  | 43.68 |

**P3EDIF6D** m² Carpintería PVC lacado+cristal 4-10-4 seguridad
0 m² × 130.03 (137.83 con costes indirectos) = 0.00

**P3EDIF003D** m Imposta granito 15x40
0 m × 44.8 (47.49 con costes indirectos) = 0.00

**P3ESTR.4005C** m² Reja exterior estética fundición
50.96 m² × 20.28 (21.5 con costes indirectos) = 1095.64

| Medición | Uds. | Largo | Ancho | Parcial |
|---|---|---|---|---|
| ventanas | 7 | 2.8 | 2.6 | 50.96 |
| Total |  |  |  | 50.96 |

**P3EDIF10C** m² Fábrica de Ladrillo rasillón
0 m² × 10.64 (11.28 con costes indirectos) = 0.00

**P3EDIF10A** m² Fábrica de ladrillo macizo de 1/2 pié
0 m² × 18.81 (19.94 con costes indirectos) = 0.00

**P3EDIF013** m² Fab. Bloq. hormigón 40x20x20
115.05 m² × 30.96 (32.82 con costes indirectos) = 3775.94

| Medición | Uds. | Largo | Alto | Parcial |
|---|---|---|---|---|
| Muro separador sala CCMs y desodorización | 1 | 12.5 | 6.5 | 81.25 |
|  | 1 | 5.2 | 6.5 | 33.80 |
| Total |  |  |  | 115.05 |

**P3EDIF012** m² Fab. Bloq. Termoarcilla 30x19x19
0 m² × 22.25 (23.59 con costes indirectos) = 0.00

**P3EDIF11** m2 falso techo de placas de escayola lisa
33.02 m2 × 6.44 (6.83 con costes indirectos) = 225.53

| Medición | Uds. | Largo | Ancho | Parcial |
|---|---|---|---|---|
| Sala CCMs | 1 | 5.2 | 6.35 | 33.02 |
| Total |  |  |  | 33.02 |

**P3EDIF.002** m² Enfoscado maestreado y fratasado
230.1 m² × 14.2 (15.05 con costes indirectos) = 3463.01

| Medición | Uds. | Largo | Alto | Parcial |
|---|---|---|---|---|
| Muro separador sala CCMs y desodorización | 2 | 12.5 | 6.5 | 162.50 |
|  | 2 | 5.2 | 6.5 | 67.60 |
| Total |  |  |  | 230.1 |

**P3EDIF.003** m² Pintura plastificada
263.12 m² × 3.52 (3.73 con costes indirectos) = 981.44

| Medición | Uds. | Largo | Ancho | Alto | Parcial |
|---|---|---|---|---|---|
| Muro separador sala CCMs y desodorización | 2 | 12.5 |  | 6.5 | 162.50 |
|  | 2 | 5.2 |  | 6.5 | 67.60 |
| Sala CCMs | 1 | 5.2 | 6.35 |  | 33.02 |
| Nota el resto es tabique prefabricado y cubierta diáfana |  |  |  |  |  |
| Total |  |  |  |  | 263.12 |

**P3EDIFCOT011** m² Rev. Est. Red Polim. "3D COTEGRAN"
0 m² × 26.09 (27.66 con costes indirectos) = 0.00

**P5PAVPINT_001** m² Pav. Pintura antideslizante en superfice
33.02 m² × 6.06 (6.42 con costes indirectos) = 211.99

| Medición | Uds. | Largo | Ancho | Parcial |
|---|---|---|---|---|
| Sala CCMs | 1 | 5.2 | 6.35 | 33.02 |
| Total |  |  |  | 33.02 |

**P5PAV6** m² Pav.para uso industrial .inc.:lim., fresado o ch
187.5 m² × 13.32 (14.12 con costes indirectos) = 2647.50

| Medición | Uds. | Largo | Ancho | Parcial |
|---|---|---|---|---|
| Losa interior EBAR | 1 | 127.5 |  | 127.50 |
| Zámara seca | 1 | 10 | 6 | 60.00 |
| Total |  |  |  | 187.5 |

**P3EDIFSTEC** m² Pav. Suelo Técnico 600x600x30
33.02 m² × 80.37 (85.19 con costes indirectos) = 2812.97

| Medición | Uds. | Largo | Ancho | Parcial |
|---|---|---|---|---|
| Sala CCms | 1 | 6.35 | 5.2 | 33.02 |
| Total |  |  |  | 33.02 |

**P3EDIF003A** m² Chapado granito 3cm
0 m² × 49.37 (52.33 con costes indirectos) = 0.00

**P3EDIF003B** m² Chapado granito 4cm
0 m² × 73.18 (77.57 con costes indirectos) = 0.00

**P3EDIF003C** m2 Muro sillar granito 1CV 15 cm
0 m2 × 115.3 (122.22 con costes indirectos) = 0.00

**P3EDIF003E** m² Chapado pizarra estético multicolor
0 m² × 37.23 (39.46 con costes indirectos) = 0.00

**P4PREF30** m Vigueta cargadero en dinteles
5 m × 18.85 (19.98 con costes indirectos) = 99.90

| Medición | Uds. | Largo | Parcial |
|---|---|---|---|
| Varios aceso CCMs DP** | 1 | 5 | 5.00 |
| Total |  |  | 5 |

**P3EDIF30** Ud Ayudas albañilería edificación y obra civil
1 Ud × 7513.28 (7964.08 con costes indirectos) = 7964.08

| Medición | Uds. | Parcial |
|---|---|---|
| Varios | 1 | 1.00 |
| Total |  | 1 |

##### A1.2.2.5. DRENAJES Y VACIADOS (PR) (19/11/1998)
Importe: 13768.32

###### A1.2.2.5.1 DRENAJES FILTRACIONES Y FREÁTICOS (08/02/2008)
Importe: 1665.75

**P3DREN110PVC** m Tubo dren PVC 110 mm corrugado+zanja+geotextil
15 m × 5.33 (5.65 con costes indirectos) = 84.75

| Medición | Uds. | Largo | Parcial |
|---|---|---|---|
| Conexión salida dren a pozo | 1 | 15 | 15.00 |
| Total |  |  | 15 |

**P3DREN200PVC** m Tubo dren PVC 200 mm corrugado+zanja+geotextil
89 m × 10.08 (10.68 con costes indirectos) = 950.52

| Medición | Uds. | Largo | Parcial |
|---|---|---|---|
| Perímetro EBAR+TT | 1 | 74 | 74.00 |
| Conexión a pozo | 1 | 15 | 15.00 |
| Nota** |  |  |  |
| Total |  |  | 89 |

**P3DREN250PVC** m Tubería PVC 250 mm dren+zanja+geotex.
0 m × 13.57 (14.38 con costes indirectos) = 0.00

**P5ARQLD7** Ud Arqueta de registro40x40x40x ciega drenaje
12 Ud × 49.57 (52.54 con costes indirectos) = 630.48

| Medición | Uds. | Parcial |
|---|---|---|
| Varios dren drenaj salida trasdos | 12 | 12.00 |
| Total |  | 12 |

**P3LAM1** m² Imperm. muros+Lámina dren PE+Geotex 200 g
0 m² × 10.67 (11.31 con costes indirectos) = 0.00

**P1MT04D** m³ Rellenos localizado con material filtrante 40/80 95%PN
0 m³ × 11.03 (11.69 con costes indirectos) = 0.00

###### A1.2.2.5.2 DRENAJES Y PENDIENTES INTERIORES (06/04/2011)
Importe: 7547.8

**P3SUM1** ud Sumidero sifónico 30x50
0 ud × 173.43 (183.84 con costes indirectos) = 0.00

**P3SUM2** ud Sumidero sifónico 40x60
4 ud × 182.24 (193.17 con costes indirectos) = 772.68

| Medición | Uds. | Parcial |
|---|---|---|
| Sala CCms | 2 | 2.00 |
| Sala Desodorización | 2 | 2.00 |
| Total |  | 4 |

**P3SUM3** m Sumidero lineal 30 cm de anchura+p.p. canal de recogida
11 m × 55.96 (59.32 con costes indirectos) = 652.52

| Medición | Uds. | Largo | Parcial |
|---|---|---|---|
| Cámara húmeda | 1 | 6 | 6.00 |
| Interior nave | 2 | 2.5 | 5.00 |
| Total |  |  | 11 |

**P4HG-001A** m³ Hormigón HM-12.5/p/20/IIa
0 m³ × 40.72 (43.16 con costes indirectos) = 0.00

| Medición | Parcial |
|---|---|
| Sala CCMs |  |
| Total | 0 |

**P4HG-001B** m³ Hormigón HM-12.5/p/20/IV
0 m³ × 42.55 (45.1 con costes indirectos) = 0.00

**P4HG-002C** m³ Hormigón HM-20/B/20/III y IV-Qb SR horizontales y verticales
86.19 m³ × 57.65 (61.11 con costes indirectos) = 5267.07

| Medición | Uds. | Largo | Ancho | Alto | Parcial |
|---|---|---|---|---|---|
| EBAr |  |  |  |  |  |
| Cámara seca | 1 | 10 | 6 | 0.2 | 12.00 |
| Cámara húmeda | 1 | 10 | 5 | 0.4 | 20.00 |
| Canal | 2 | 1.5 | 6.2 | 0.15 | 2.79 |
| Pozo gruesos | 1 | 17 | 0.75 |  | 12.75 |
| Losa interio nave. Ptes | 1 | 127.5 | 0.15 |  | 19.13 |
| ARQUETA ALIVIO |  |  |  |  |  |
| Arqueta alivio | 1 | 10.4 | 4 | 0.3 | 12.48 |
| Arqueta clapeta | 1 | 2.5 | 4 | 0.2 | 2.00 |
| ARQUETA DE ROTURA | 1 | 4 | 4.2 | 0.3 | 5.04 |
| Total |  |  |  |  | 86.19 |

**P5ARQLD7** Ud Arqueta de registro40x40x40x ciega drenaje
8 Ud × 49.57 (52.54 con costes indirectos) = 420.32

| Medición | Uds. | Parcial |
|---|---|---|
| Interior nave | 4 | 4.00 |
| Interior sala CCMs | 2 | 2.00 |
| Interiro sala desodorización | 2 | 2.00 |
| Total |  | 8 |

**P4TUB200PVC** m Tubería PVC D=200 mm SN-8
18 m × 19.12 (20.27 con costes indirectos) = 364.86

| Medición | Uds. | Largo | Parcial |
|---|---|---|---|
| Varos conexiones |  |  |  |
| Rejilla losa nave | 2 | 1.5 | 3.00 |
| Arquetas y suminderos | 4 | 2.5 | 10.00 |
|  | 2 | 2.5 | 5.00 |
| Total |  |  | 18 |

**P4TUB315PVC** m Tubería PVC D=315 mm SN-8
2.5 m × 26.55 (28.14 con costes indirectos) = 70.35

| Medición | Uds. | Largo | Parcial |
|---|---|---|---|
| Varios conexionados | 1 | 2.5 | 2.50 |
| Total |  |  | 2.5 |

###### A1.2.2.5.3 DRENAJES CUBIERTA (19/11/1998)
Importe: 4554.77

**P3DRENCUB6** Ud Cazoleta sifonica en cubierta
10 Ud × 41.76 (44.27 con costes indirectos) = 442.70

| Medición | Uds. | Parcial |
|---|---|---|
| Nave | 10 | 10.00 |
| Total |  | 10 |

**P3DRENCUB5** m Canalón de chapa 1100x1,5 mm en cubierta
0 m × 37.23 (39.46 con costes indirectos) = 0.00

**P3DRENCUN1** m Bajante Tubo de zinc prepatinado negro DN 150 mm
5 m × 11.59 (12.29 con costes indirectos) = 61.45

| Medición | Uds. | Largo | Parcial |
|---|---|---|---|
| Varios conex. | 10 | 0.5 | 5.00 |
| Total |  |  | 5 |

**P3DRENCUB4** m Bajante PVC 160 mm
60 m × 15.88 (16.83 con costes indirectos) = 1009.80

| Medición | Uds. | Largo | Parcial |
|---|---|---|---|
| Nave | 10 | 6 | 60.00 |
| Total |  |  | 60 |

**P3DRENCUB2** m Manguetón de PVC flexible de 110 mm en conexión a bajantes
15 m × 19 (20.14 con costes indirectos) = 302.10

| Medición | Uds. | Largo | Parcial |
|---|---|---|---|
| Varios | 10 | 1.5 | 15.00 |
| Total |  |  | 15 |

**P5ARQLD2** ud Arqueta de registro 80x80x100 1/2 tapa FD
10 ud × 179.86 (190.65 con costes indirectos) = 1906.50

| Medición | Uds. | Parcial |
|---|---|---|
| Varios descargas | 10 | 10.00 |
| Total |  | 10 |

**P1MT03B1** m³ Excavación localizadas medio-duro+agotam+Tte vertedero
22.5 m³ × 3.86 (4.09 con costes indirectos) = 92.03

| Medición | Uds. | Largo | Ancho | Alto | Parcial |
|---|---|---|---|---|---|
| Varios | 10 | 1.5 | 1.5 | 1 | 22.50 |
| Total |  |  |  |  | 22.5 |

**P1MT04B** m³ Rellenos localizado con suelos proc. excav 150 mm 95%PN
16.1 m³ × 2.99 (3.17 con costes indirectos) = 51.04

| Medición | Uds. | Largo | Ancho | Alto | Parcial |
|---|---|---|---|---|---|
| Varios | 10 | 1.5 | 1.5 | 1 | 22.50 |
|  | -10 | 0.8 | 0.8 | 1 | -6.40 |
| Total |  |  |  |  | 16.1 |

**P4HG-002B** m³ Hormigón HM-20/B/20/IIa Elementos horizontales y verticales
2 m³ × 55.85 (59.2 con costes indirectos) = 118.40

| Medición | Uds. | Largo | Ancho | Alto | Parcial |
|---|---|---|---|---|---|
| Varios | 10 | 1 | 1 | 0.2 | 2.00 |
| Total |  |  |  |  | 2 |

**P4TUB200PVC** m Tubería PVC D=200 mm SN-8
25 m × 19.12 (20.27 con costes indirectos) = 506.75

| Medición | Uds. | Largo | Parcial |
|---|---|---|---|
| Varios conexiones | 10 | 2.5 | 25.00 |
| Total |  |  | 25 |

**P4TUB315PVC** m Tubería PVC D=315 mm SN-8
0 m × 26.55 (28.14 con costes indirectos) = 0.00

**P1MT04E** m³ Rellenos localizado con garbancillo 5/15
6.25 m³ × 9.66 (10.24 con costes indirectos) = 64.00

| Medición | Uds. | Largo | Ancho | Alto | Parcial |
|---|---|---|---|---|---|
| Varios conexiones | 10 | 2.5 | 0.5 | 0.5 | 6.25 |
| Total |  |  |  |  | 6.25 |

##### A1.2.2.6. COLECTOR DE CONEXIÓN Y COLECTOR ALIVIO (PR) (01/01/2004)
Importe: 32085.11

###### A1.2.2.6.1 MOVIMIENTO DE TIERRAS (PR) (01/01/2004)
Importe: 17418.57

**P1MT06A** m³ Demolición muro o losa hormigón armado+tte+canon
0 m³ × 46.51 (49.3 con costes indirectos) = 0.00

**P1MT06B** m³ Demolición muro en masa o mamposteria+tte+canon
0 m³ × 28.51 (30.22 con costes indirectos) = 0.00

**P1MT06C** m² Demolición pavimento hormigón o acerado 40 cm espesor+tte+canon
0 m² × 6.28 (6.66 con costes indirectos) = 0.00

**P1MT06D** m³ Demolición pavimento de mezcla bituminosa+tte+canon
0 m³ × 14.07 (14.91 con costes indirectos) = 0.00

**P-102AMB-PL01** m² Preparación del terreno y laboreo mecánico
0 m² × 0.18 (0.19 con costes indirectos) = 0.00

**P-102AMB-PL03** m² Desbroce manual y selectivo del terreno
0 m² × 5.42 (5.75 con costes indirectos) = 0.00

**P1MT01B** m² Desbroce y limpieza con med mec.(alta densidad arbórea)
0 m² × 3.88 (4.11 con costes indirectos) = 0.00

**P1MT01A** m² Desbroce y limpieza con med mec.(baja densidad arbórea)
0 m² × 0.19 (0.2 con costes indirectos) = 0.00

**P1MT02A** m² Excavación de tierra vegetal de 35 cm
0 m² × 0.26 (0.28 con costes indirectos) = 0.00

**P1MT02B** m² Extendido de tierra vegetal procedente excav/acopio 35 cm
0 m² × 0.27 (0.29 con costes indirectos) = 0.00

**P1MT03A1** m³ Excavación localizadas roca+agotam+Tte vertedero
0 m³ × 12.01 (12.73 con costes indirectos) = 0.00

**P1MT03B1** m³ Excavación localizadas medio-duro+agotam+Tte vertedero
473.28 m³ × 3.86 (4.09 con costes indirectos) = 1935.72

| Medición | Uds. | Largo | Ancho | Alto | Parcial |
|---|---|---|---|---|---|
| s/ med colector | 1 | 323.73 |  |  | 323.73 |
| s/ med pozos | 1 | 37.05 |  |  | 37.05 |
| Vertido escollera | 1 | 15 | 5 | 0.5 | 37.50 |
| Obra de fábrica | 1 | 50 |  | 1.5 | 75.00 |
| Total |  |  |  |  | 473.28 |

**P1MT03B2** m³ sobrecoste excav. localizadas bajo servicios
0 m³ × 0.98 (1.04 con costes indirectos) = 0.00

**P1MT03C1** m³ Excavación loc. blando/medio+agotam+recintos tablest/apan EBAR
0 m³ × 11.54 (12.23 con costes indirectos) = 0.00

**P1MT03H** m³ Excavación de escollera existente+acopio+post. colocacion
0 m³ × 16.46 (17.45 con costes indirectos) = 0.00

**P1MT03I** m² Entibación zanjas y pozos blindada o monocodal
523.8 m² × 9.46 (10.03 con costes indirectos) = 5253.71

| Medición | Uds. | Largo | Parcial |
|---|---|---|---|
| s med colectores | 1 | 476 | 476.00 |
| s/ med pozos++ | 1 | 47.8 | 47.80 |
| Total |  |  | 523.8 |

**P1MT15-150A** m² Muro pantalla secante pilote mortero M150 DN 150
0 m² × 120.16 (127.37 con costes indirectos) = 0.00

**P1MT15-150B** m Micropilote DN 150 HA-30 Vaina 125/6 p.p. puntales+viga riostra
0 m × 84.58 (89.65 con costes indirectos) = 0.00

**P1MT09** m² Tablestacado recuperable o perdido cualquier profundidad
0 m² × 79.23 (83.98 con costes indirectos) = 0.00

**P1MT04G** m³ Rellenos localizado con encachado roca mejora terreno
52.44 m³ × 4.62 (4.9 con costes indirectos) = 256.96

| Medición | Uds. | Largo | Parcial |
|---|---|---|---|
| s/ med | 1 | 52.44 | 52.44 |
| Total |  |  | 52.44 |

**P1MT04F** m³ Construcción cama de arena en tuberías
0 m³ × 13.33 (14.13 con costes indirectos) = 0.00

**P1MT04A** m³ Rellenos localizado con suelos proc. préstamo selec. 33 mm 95%PN
184.85 m³ × 5.06 (5.36 con costes indirectos) = 990.80

| Medición | Uds. | Largo | Parcial |
|---|---|---|---|
| s/ med | 1 | 147.8 | 147.80 |
| pozos | 1 | 37.05 | 37.05 |
| Total |  |  | 184.85 |

**P1MT04B** m³ Rellenos localizado con suelos proc. excav 150 mm 95%PN
36 m³ × 2.99 (3.17 con costes indirectos) = 114.12

| Medición | Uds. | Largo | Ancho | Alto | Parcial |
|---|---|---|---|---|---|
| Obra de vertido | 1 | 16 | 1.5 | 1.5 | 36.00 |
| Total |  |  |  |  | 36 |

**P1MT04C** m³ Rellenos localizado con suelos proc. préstamo 150 mm 95%PN
342.88 m³ × 4.29 (4.55 con costes indirectos) = 1560.10

| Medición | Uds. | Largo | Parcial |
|---|---|---|---|
| s/ med colect | 1 | 315.64 | 315.64 |
| Pozo | 1 | 27.24 | 27.24 |
| Total |  |  | 342.88 |

**P1MT04E** m³ Rellenos localizado con garbancillo 5/15
0 m³ × 9.66 (10.24 con costes indirectos) = 0.00

**P1MT04D** m³ Rellenos localizado con material filtrante 40/80 95%PN
0 m³ × 11.03 (11.69 con costes indirectos) = 0.00

**P1MT03G1** m³ Excavación de desmontes suelos + Tte a terraplén o vertedero
350 m³ × 4.05 (4.29 con costes indirectos) = 1501.50

| Medición | Uds. | Largo | Ancho | Alto | Parcial |
|---|---|---|---|---|---|
| Ataguía ejecución obra vertido | 1 | 40 | 3.5 | 2.5 | 350.00 |
| Talud 1H/1V |  |  |  |  |  |
| Total |  |  |  |  | 350 |

**P1MT05A** m³ Formación de terraplén suelo adecuado préstamo 95% PN
0 m³ × 3.59 (3.81 con costes indirectos) = 0.00

**P1MT05C** m³ Formación de terraplén procedente de excavación 95% PN
350 m³ × 1.54 (1.63 con costes indirectos) = 570.50

| Medición | Uds. | Largo | Ancho | Alto | Parcial |
|---|---|---|---|---|---|
| Ataguía ejecución obra vertido | 1 | 40 | 3.5 | 2.5 | 350.00 |
| Talud 1H/1V |  |  |  |  |  |
| Total |  |  |  |  | 350 |

**P1MT05B** m³ Formación de terraplén procedente de préstamos suelo selec.95%PN
0 m³ × 4.3 (4.56 con costes indirectos) = 0.00

**P4HG-002F** m³ Hormigón HNE-150 y/o ciclópeo cruces arroyo
0 m³ × 31.13 (33 con costes indirectos) = 0.00

**P4HG-002B** m³ Hormigón HM-20/B/20/IIa Elementos horizontales y verticales
0 m³ × 55.85 (59.2 con costes indirectos) = 0.00

**P4HG-002C** m³ Hormigón HM-20/B/20/III y IV-Qb SR horizontales y verticales
63.59 m³ × 57.65 (61.11 con costes indirectos) = 3885.98

| Medición | Uds. | Largo | Parcial |
|---|---|---|---|
| Cama de tubería | 1 | 63.59 | 63.59 |
| Total |  |  | 63.59 |

**P1MT08ESC150** m³ Escollera 150 Kg careada
0 m³ × 14.57 (15.44 con costes indirectos) = 0.00

**P1MT08ESC150H** m³ Escollera 150 Kg hormigonada con HM20
0 m³ × 23.3 (24.7 con costes indirectos) = 0.00

**P1MT08ESC300** m³ Escollera 300 kg careada
0 m³ × 20.41 (21.63 con costes indirectos) = 0.00

**P1MT08ESC300H** m³ Escollera 300 Kg hormigonada con HM20
37.5 m³ × 30.23 (32.04 con costes indirectos) = 1201.50

| Medición | Uds. | Largo | Ancho | Alto | Parcial |
|---|---|---|---|---|---|
| s/ med obra de descarga cauce | 1 | 15 | 5 | 0.5 | 37.50 |
| Total |  |  |  |  | 37.5 |

**P1MT08ESC500** m³ Escollera 500 kg careada
0 m³ × 25.66 (27.2 con costes indirectos) = 0.00

**P1MT08ESC500H** m³ Escollera 500 Kg hormigonada con HM20
0 m³ × 34.01 (36.05 con costes indirectos) = 0.00

**P1MT08GTX-002** m² Geotextil Geotesant-295gr/m2
82.5 m² × 1.69 (1.79 con costes indirectos) = 147.68

| Medición | Uds. | Largo | Ancho | Parcial |
|---|---|---|---|---|
| Bajo escollera | 1.1 | 15 | 5 | 82.50 |
| Total |  |  |  | 82.5 |

**P1MT08BASEZA1** m³ Zahorra artificial
0 m³ × 10.9 (11.55 con costes indirectos) = 0.00

**P1MT08BASEZA2** m² Escarificado camino +30%Zahorra artificial
0 m² × 1.86 (1.97 con costes indirectos) = 0.00

###### A1.2.2.6.2 COLECTOR (PR) (15/09/2008)
Importe: 7805.62

**P5BANDA250** m Banda de señalización Ancho: 250 mm PVC
64.75 m × 0.27 (0.29 con costes indirectos) = 18.78

| Medición | Uds. | Largo | Parcial |
|---|---|---|---|
| Alivio | 1 | 64.75 | 64.75 |
| Total |  |  | 64.75 |

**P4TUB200PVC** m Tubería PVC D=200 mm SN-8
0 m × 19.12 (20.27 con costes indirectos) = 0.00

**P4TUB315PVC** m Tubería PVC D=315 mm SN-8
0 m × 26.55 (28.14 con costes indirectos) = 0.00

**P4TUB400PVC** m Tubería PVC D=400 mm SN-8
0 m × 30.27 (32.09 con costes indirectos) = 0.00

**P4TUB500PVC** m Tubería PVC D=500 mm SN-8
0 m × 39.88 (42.27 con costes indirectos) = 0.00

**P4TUB-1000HA** m Tubería HA1000 C60
0 m × 62.52 (66.27 con costes indirectos) = 0.00

**P4TUB60HA135** m Tubería hormigón armado junta elastomérica 135 Ø600
0 m × 48.68 (51.6 con costes indirectos) = 0.00

**P4TUB80HA135** m Tubería hormigón armado junta elastomérica 135 Ø800
0 m × 80.29 (85.11 con costes indirectos) = 0.00

**P4TUB100HA135** m Tubería hormigón armado junta elastomérica 135 Ø1000
64.75 m × 113.45 (120.26 con costes indirectos) = 7786.84

**P4TUB120HA135** m Tubería hormigón armado junta elastomérica 135 Ø1200
0 m × 151.06 (160.12 con costes indirectos) = 0.00

**TUB.FD.250AS** m Tubería de FD DN250 saneam. PFA38+pp piezas+J.Flex+(PUXi+ZnAl)
0 m × 72.31 (76.65 con costes indirectos) = 0.00

**TUB.FD.250BS** m Tubería de FD DN250 saneam. PFA38+pp piezas+J.Flex+(PUXi+PUXe)
0 m × 121.11 (128.38 con costes indirectos) = 0.00

**TUB.FD.250CS** m Tubería de FD DN250 saneam. PFA38+pp piezas+acerroj+(PUXi+ZnAl)
0 m × 85.32 (90.44 con costes indirectos) = 0.00

###### A1.2.2.6.3 ARQUETAS Y POZOS (PR) (01/05/2004)
Importe: 570.66

**P1MT03B1** m³ Excavación localizadas medio-duro+agotam+Tte vertedero
0 m³ × 3.86 (4.09 con costes indirectos) = 0.00

**P1MT03A1** m³ Excavación localizadas roca+agotam+Tte vertedero
0 m³ × 12.01 (12.73 con costes indirectos) = 0.00

**P1MT04B** m³ Rellenos localizado con suelos proc. excav 150 mm 95%PN
0 m³ × 2.99 (3.17 con costes indirectos) = 0.00

**P3EDIF.010B** m² Lamas para ventilación PRFV+rejilla mosquitera+filtro
0 m² × 48.49 (51.4 con costes indirectos) = 0.00

**P4HG-002A** m³ Hormigón HL-150/P/20 Elementos horizontales y verticales
0.31 m³ × 46.19 (48.96 con costes indirectos) = 15.18

| Medición | Uds. | Parcial |
|---|---|---|
| s/ med | 0.31 | 0.31 |
| Total |  | 0.31 |

**P4HG-002B** m³ Hormigón HM-20/B/20/IIa Elementos horizontales y verticales
0.78 m³ × 55.85 (59.2 con costes indirectos) = 46.18

| Medición | Uds. | Parcial |
|---|---|---|
| Cuñas | 0.78 | 0.78 |
| Total |  | 0.78 |

**P4HG-004A** m³ Hormigón HA-30/B/20/IIIa y 30/B/12/IIIa
0 m³ × 73.09 (77.48 con costes indirectos) = 0.00

**P4HG-004B** m³ Hormigón HA-30/B/20/IV y HA-30/F12/IV
0 m³ × 75.78 (80.33 con costes indirectos) = 0.00

**P4ETT-004A-E2** m² Encof/desenc. muros y paramentos RECTOS y VISTOS
0 m² × 20.86 (22.11 con costes indirectos) = 0.00

**P4ETT-004E-E1** m² Encof/desenc. Cimientos OCULTOS
0 m² × 13.55 (14.36 con costes indirectos) = 0.00

**P4ETT-002** kg Acero B-500-S
0 kg × 1.32 (1.4 con costes indirectos) = 0.00

**P5ARQP-1C** m Desarrollo pozo de registro estanco DN1000 pref. horm.
2.1 m × 50.97 (54.03 con costes indirectos) = 113.46

| Medición | Uds. | Largo | Alto | Parcial |
|---|---|---|---|---|
| s/ med | 1 | 7 | 0.3 | 2.10 |
| Total |  |  |  | 2.1 |

**P5ARQP-1.2C** m Desarrollo pozo de registro estanco DN1200 pref. horm.
0 m × 52.73 (55.89 con costes indirectos) = 0.00

**P5ARQP-1.5C** m Desarrollo pozo de registro estanco DN1500 pref. horm.
0 m × 66.5 (70.49 con costes indirectos) = 0.00

**P5ARQP-1E** ud Módulo base recto pozo de registro estanco DN1000 pref. horm.1.0
0 ud × 77.13 (81.76 con costes indirectos) = 0.00

**P5ARQP-1.2E** ud Módulo base recto pozo de registro estanco DN1200 pref. horm.1.2
1 ud × 81.59 (86.49 con costes indirectos) = 86.49

**P5ARQP-1.5E** ud Módulo base recto pozo de registro estanco DN1500 pref. horm.2.0
0 ud × 124.74 (132.22 con costes indirectos) = 0.00

**P5ARQP-1.2F** ud Losa de cierre pozo pref. DN1200 pref. horm. 0,25m de altura
1 ud × 57.6 (61.06 con costes indirectos) = 61.06

**P5ARQP-1.5F** ud Losa de cierre pozo pref. DN1500 pref. horm. 0,25m de altura
0 ud × 84.49 (89.56 con costes indirectos) = 0.00

**P5ARQP-1D** m³ Losa cierre pozo pref DN 1000
1 m³ × 41.39 (43.87 con costes indirectos) = 43.87

**P5ARQP-1.2D** ud Cono asimétrico 1200/600 pref. hormigón.
0 ud × 66.04 (70 con costes indirectos) = 0.00

**P5ARQP-1.5D** ud Cono asimétrico 1500/600 pref. hormigón.
0 ud × 70.92 (75.18 con costes indirectos) = 0.00

**P4TAPA60D400P** ud Tapa registro PRFV, circular Ø 60 cm o cuadrada clase D-400
0 ud × 84.09 (89.14 con costes indirectos) = 0.00

**P4PATE01** ud Pate polipropileno
13 ud × 4.57 (4.84 con costes indirectos) = 62.92

| Medición | Uds. | Parcial |
|---|---|---|
| s/ med | 13 | 13.00 |
| Total |  | 13 |

**P4JTAHIDROF** m Junta cordón poliuretano hidroexpansivo
6.28 m × 6.61 (7.01 con costes indirectos) = 44.02

| Medición | Uds. | Largo | Ancho | Parcial |
|---|---|---|---|---|
|  | 2 | 1 | 3.14 | 6.28 |
| Total |  |  |  | 6.28 |

**P4JTAHIDROF2** m Junta cordón unión prefabricado a hormigón in situ
0 m × 4.04 (4.28 con costes indirectos) = 0.00

**P41ESC2** m Escalera vertical acero inox-tipo barco
0 m × 172.7 (183.06 con costes indirectos) = 0.00

**P41ESC5** m Escalera vertical tipo barco PRFV de 500 mm de ancho
0 m × 135.42 (143.55 con costes indirectos) = 0.00

**P4LOSA1** m² Losas prefabricadas de hormigón tapas arq. peat.cuant. 95kg/m3
0 m² × 82.76 (87.73 con costes indirectos) = 0.00

**P4TAPA60C250** ud Tapa registro fundición, circular Ø 60 cm clase C-250
1 ud × 91.96 (97.48 con costes indirectos) = 97.48

**P4TAPA60D400** Ud Tapa registro fundición, circular Ø 60 cm clase D-400
0 Ud × 106.29 (112.67 con costes indirectos) = 0.00

**P4TAPA70C250** ud Tapa registro fundición, circular Ø 70 cm clase C-250
0 ud × 128.21 (135.9 con costes indirectos) = 0.00

**P4TAPA70D400B** ud Tapa registro fundición, circular Ø 70 cm clase D-400 ventilac.
0 ud × 140.78 (149.23 con costes indirectos) = 0.00

**P4TAPA70D400** ud Tapa registro fundición, circular Ø 70 cm clase D-400
0 ud × 144.25 (152.91 con costes indirectos) = 0.00

###### A1.2.2.6.4 OBRA DE FÁBRICA (PR) (19/10/2010)
Importe: 6290.26

**P4HG-002A** m³ Hormigón HL-150/P/20 Elementos horizontales y verticales
7.3 m³ × 46.19 (48.96 con costes indirectos) = 357.41

| Medición | Uds. | Parcial |
|---|---|---|
| s/ med | 7.3 | 7.30 |
| Total |  | 7.3 |

**P4HG-002C** m³ Hormigón HM-20/B/20/III y IV-Qb SR horizontales y verticales
0 m³ × 57.65 (61.11 con costes indirectos) = 0.00

**P4HG-004A2H** m³ Hormigón HA-30/B/20/IV+Qb+SR soleras, cimentaciones, forjados
20.1 m³ × 77.3 (81.94 con costes indirectos) = 1646.99

| Medición | Uds. | Largo | Parcial |
|---|---|---|---|
| Solera | 1 | 6 | 6.00 |
| Muros | 1 | 14.1 | 14.10 |
| Total |  |  | 20.1 |

**P4HG-004A2V** m³ Hormigón HA-30/B/20/IV+Qb SR muros, alzados, pilares y vigas
5.8 m³ × 84.97 (90.07 con costes indirectos) = 522.41

| Medición | Uds. | Largo | Parcial |
|---|---|---|---|
| Muros | 1 | 5.8 | 5.80 |
| Total |  |  | 5.8 |

**P4ETT-002** kg Acero B-500-S
1813 kg × 1.32 (1.4 con costes indirectos) = 2538.20

| Medición | Uds. | Largo | Alto | Parcial |
|---|---|---|---|---|
| Cuantía 58 kg/m3 | 1 | 20.1 | 70 | 1407.00 |
|  | 1 | 5.8 | 70 | 406.00 |
| Total |  |  |  | 1813 |

**P4ETT-004A-E2** m² Encof/desenc. muros y paramentos RECTOS y VISTOS
44.05 m² × 20.86 (22.11 con costes indirectos) = 973.95

| Medición | Uds. | Largo | Alto | Parcial |
|---|---|---|---|---|
| alzados | 2 | 3 | 1.3 | 7.80 |
|  | 2 | 9.8 | 1.3 | 25.48 |
|  | 1 | 1.2 | 1.8 | 2.16 |
|  | 1 | 1.2 | 1.8 | 2.16 |
|  | 1 | 1.5 | 0.5 | 0.75 |
| Tapes y varios | 0.15 | 38 |  | 5.70 |
| Total |  |  |  | 44.05 |

**P4ETT-004E-E1** m² Encof/desenc. Cimientos OCULTOS
17.5 m² × 13.55 (14.36 con costes indirectos) = 251.30

| Medición | Uds. | Largo | Alto | Parcial |
|---|---|---|---|---|
| cimientos | 1 | 35 | 0.5 | 17.50 |
| Total |  |  |  | 17.5 |

##### A1.2.2.7. CALDERERÍA Y VALVULERÍA (PR) (10/10/2000)
Importe: 739558.3

###### A1.2.2.7.1 BOMBAS Y VALVULERÍA (PR) (01/09/2005)
Importe: 414514.54

**P41ETT-000** kg Galvanización
0 kg × 0.33 (0.35 con costes indirectos) = 0.00

**P41ETT-001** kg Acero laminado S-275Jr + pintura epoxy+pintura ignófuga
0 kg × 1.87 (1.98 con costes indirectos) = 0.00

**P41ETT-001B** kg Acero inoxidable AISI-316L
2280.44 kg × 5.64 (5.98 con costes indirectos) = 13637.03

| Medición | Uds. | Largo | Ancho | Alto | Parcial |
|---|---|---|---|---|---|
| Soportes tuberías | 3 | 1 | 2 | 33.2 | 199.20 |
|  | 3 | 0.5 | 2 | 33.2 | 99.60 |
| Soporte colector común | 1 | 1 | 2 | 33.22 | 66.44 |
| Placas y tornillería | 12 | 1 |  | 20 | 240.00 |
| Anclaje vertical | 2 | 0.5 |  | 33.2 | 33.20 |
| Calderería conexión tuberías, bridas y codos |  |  |  |  |  |
| DN 300 | 4 | 5 |  | 30 | 600.00 |
| DN 150 | 3 | 5 |  | 20 | 300.00 |
| DN 600 tapa ciega | 1 |  |  | 70 | 70.00 |
| DN 600 codo/ bridas | 1 |  |  | 90 | 90.00 |
| Campana 250 mm e=3 | 3 |  |  | 60 | 180.00 |
| Campana 450mm e=3.2 | 3 |  |  | 134 | 402.00 |
| Total |  |  |  |  | 2280.44 |

**TBTI0150.2.0** M Tubería de Acero Inoxidable AISI 316L DN 150 e=2.0mm
50 M × 98.65 (104.57 con costes indirectos) = 5228.50

| Medición | Uds. | Largo | Parcial |
|---|---|---|---|
| Tuberías | 3 | 6 | 18.00 |
|  | 3 | 1.5 | 4.50 |
| Tubería vaciado tanque | 1 | 15.5 | 15.50 |
|  | 1 | 6 | 6.00 |
|  | 1 | 6 | 6.00 |
| Total |  |  | 50 |

**TBTI0200.2.0** M Tubería de Acero Inoxidable AISI 316L DN 200 e=2.0mm
0 M × 130.69 (138.53 con costes indirectos) = 0.00

**TBTI0250.3.0** M Tubería de Acero Inoxidable AISI 316L DN 250 e=3.0mm
0 M × 245.99 (260.75 con costes indirectos) = 0.00

**TBTI0300.3.0** M Tubería de Acero Inoxidable AISI 316L DN 300 e=3.0mm
29.5 M × 294.05 (311.69 con costes indirectos) = 9194.86

| Medición | Uds. | Largo | Parcial |
|---|---|---|---|
| Tuberías | 3 | 6 | 18.00 |
|  | 1 | 6 | 6.00 |
|  | 3 | 1.5 | 4.50 |
|  | 1 | 1 | 1.00 |
| Total |  |  | 29.5 |

**TBTI0350.3.0** M Tubería de Acero Inoxidable AISI 316L DN 350 e=3.0mm
0 M × 342.08 (362.6 con costes indirectos) = 0.00

**TBTI0400.3.6** M Tubería de Acero Inoxidable AISI 316L DN 400 e=3.6mm
0 M × 469.54 (497.71 con costes indirectos) = 0.00

**TBTI0450.4.0** M Tubería de Acero Inoxidable AISI 316L DN 450 e=4.0 mm
0 M × 586.79 (622 con costes indirectos) = 0.00

**TBTI0500.4.5** M Tubería de Acero Inoxidable AISI 316L DN 500 e=4.5 mm
0 M × 733.66 (777.68 con costes indirectos) = 0.00

**TBTI0600.5.6** M Tubería de Acero Inoxidable AISI 316L DN 600 e=5.6mm
14 M × 1096.31 (1162.09 con costes indirectos) = 16269.26

| Medición | Uds. | Largo | Parcial |
|---|---|---|---|
| Tubería común | 1 | 10 | 10.00 |
|  | 1 | 4 | 4.00 |
| Total |  |  | 14 |

**P6BOM1C** Ud Bomba 105 Kw (Los Barrios tipo-1)
0 Ud × 66486.6 (70475.8 con costes indirectos) = 0.00

**P6BOM2C** Ud Bomba 18.5 Kw (Los Barrios tipo-2)
0 Ud × 46487.63 (49276.89 con costes indirectos) = 0.00

**P6BOM1D** Ud Bomba 105 Kw (Pte Romano tipo-1)
3 Ud × 66486.6 (70475.8 con costes indirectos) = 211427.40

**P6BOM2D** Ud Bomba 22 Kw (Pte Romano tipo-2)
3 Ud × 17587.34 (18642.58 con costes indirectos) = 55927.74

**P6BOM1E** Ud Bomba 215 Kw (Guadacorte tipo-1)
0 Ud × 93889.65 (99523.03 con costes indirectos) = 0.00

**P6BOM2E** Ud Bomba 37 Kw (Guadacorte tipo-2)
0 Ud × 27094.02 (28719.66 con costes indirectos) = 0.00

**P6BOM1F** Ud Bomba 125Kw (S. Roque tipo-1)
0 Ud × 78134.41 (82822.47 con costes indirectos) = 0.00

**P6BOM2F** Ud Bomba 22 Kw (S. Roque tipo-2)
0 Ud × 17587.34 (18642.58 con costes indirectos) = 0.00

**P6BOM2G** Ud Bomba 7,5 Kw (S. Carteya tipo-1)
0 Ud × 10305.1 (10923.41 con costes indirectos) = 0.00

**P6BOM6A** Ud Bomba vaciado de tanque 6 Kw
0 Ud × 9159.1 (9708.65 con costes indirectos) = 0.00

**P6BOM8A** Ud Bomba sumergible achique 3 Kw
1 Ud × 693.51 (735.12 con costes indirectos) = 735.12

**P6TRIT01** ud Triturador caudal 1.200 l/s
0 ud × 87867.51 (93139.56 con costes indirectos) = 0.00

**P6TRIT03** ud Triturador caudal 175 l/s
0 ud × 27359.83 (29001.42 con costes indirectos) = 0.00

**P6CALD3000.16** Ud Calderín 3000L PN16 saneamiento+ventosa 150
0 Ud × 18256.5 (19351.89 con costes indirectos) = 0.00

**P6CALD8000.16** Ud Calderín 8.000L PN16 saneamiento+ ventosa150
1 Ud × 49156.75 (52106.16 con costes indirectos) = 52106.16

**P6CALD10000.1** Ud Calderín 10.000L PN16 saneamiento +Ventosa 150
0 Ud × 55840.18 (59190.59 con costes indirectos) = 0.00

**P4NEOP2** m Banda EPDM y neopreno apoyo tuberías
25 m × 5.68 (6.02 con costes indirectos) = 150.50

| Medición | Uds. | Largo | Ancho | Parcial |
|---|---|---|---|---|
| Tubería de DN 150 | 3 | 0.5 | 2 | 3.00 |
| Tubería de DN 300 | 4 | 0.95 | 2 | 7.60 |
| Tubería de DN 500 | 1 | 1.6 | 9 | 14.40 |
| Total |  |  |  | 25 |

**P4NEOP3** dm3 Neopreno apoyo elementos estructurales
0 dm3 × 31.14 (33.01 con costes indirectos) = 0.00

**P6PM80INX** ud Carrete pasamuros 80 mm AISI 316 brida-brida
0 ud × 80.78 (85.63 con costes indirectos) = 0.00

**P6PM100INX** ud Carrete pasamuros 100 mm AISI 316 brida-brida
0 ud × 91.58 (97.07 con costes indirectos) = 0.00

**P6PM125INX** ud Carrete pasamuros 125 mm AISI 316 brida-brida
0 ud × 137.89 (146.16 con costes indirectos) = 0.00

**P6PM150INX** ud Carrete pasamuros 150mm AIS I316 brida-brida
3 ud × 165.91 (175.86 con costes indirectos) = 527.58

| Medición | Uds. | Parcial |
|---|---|---|
| Aspiración | 3 | 3.00 |
| Total |  | 3 |

**P6PM200INX** ud Carrete pasamuros 200mm AISI 316 brida-brida
0 ud × 197.43 (209.28 con costes indirectos) = 0.00

**P6PM250INX** ud Carrete pasamuros 250mm AISI 316 brida-brida
0 ud × 204.84 (217.13 con costes indirectos) = 0.00

**P6PM300INX** ud Carrete pasamuros 300mm AISI316 brida-brida
4 ud × 238.71 (253.03 con costes indirectos) = 1012.12

| Medición | Uds. | Parcial |
|---|---|---|
| Aspiración+protección | 4 | 4.00 |
| Total |  | 4 |

**P6PM350INX** ud Carrete pasamuros 350mm AISI316 brida-brida
0 ud × 258.55 (274.06 con costes indirectos) = 0.00

**P6PM400INX** ud Carrete pasamuros 400mm AISI316 brida-brida
2 ud × 289.09 (306.44 con costes indirectos) = 612.88

| Medición | Uds. | Parcial |
|---|---|---|
| Calderín | 2 | 2.00 |
| Total |  | 2 |

**P6PM500INX** ud Carrete pasamuros 500mm AISI316 brida-brida
1 ud × 396.46 (420.25 con costes indirectos) = 420.25

| Medición | Uds. | Parcial |
|---|---|---|
| Vaciado tanque | 1 | 1.00 |
| Total |  | 1 |

**P6PM600INX** Ud Carrete pasamuros 600mm AISI316
1 Ud × 472.02 (500.34 con costes indirectos) = 500.34

| Medición | Uds. | Parcial |
|---|---|---|
| impulsión | 1 | 1.00 |
| Total |  | 1 |

**P6VC.060.16** ud Válvula compuerta ø 50/60 mm, 16 atm, instalada
0 ud × 64.2 (68.05 con costes indirectos) = 0.00

**P6VC.080.16** ud Válvula compuerta ø 80 mm, 16 atm, instalada
1 ud × 72.57 (76.92 con costes indirectos) = 76.92

| Medición | Uds. | Parcial |
|---|---|---|
| Calderín vaciados | 1 | 1.00 |
| Total |  | 1 |

**P6VC.100.16** ud Válvula compuerta ø 100 mm, 16 atm, instalada
0 ud × 155.78 (165.13 con costes indirectos) = 0.00

**P6VC.125.16** ud Válvula compuerta ø 125 mm, 16 atm, instalada
0 ud × 228.1 (241.79 con costes indirectos) = 0.00

**P6VC.150.16** ud Válvula compuerta ø 150 mm, 16 atm, instalada
3 ud × 285.29 (302.41 con costes indirectos) = 907.23

| Medición | Uds. | Parcial |
|---|---|---|
| Calderín ventosa | 2 | 2.00 |
| Calderín vaciado | 1 | 1.00 |
| Total |  | 3 |

**P6VM.80.16** ud Válvula mariposa ø 80 mm, 16 atm, instalada
0 ud × 252.37 (267.51 con costes indirectos) = 0.00

**P6VM.80.20** Ud Válvula mariposa ø 80 mm, 20atm, instalada
0 Ud × 297.99 (315.87 con costes indirectos) = 0.00

**P6VM.100.20** ud Válvula mariposa ø 100 mm, 20/25 atm, instalada. Manual
0 ud × 387.58 (410.83 con costes indirectos) = 0.00

**P6VM.100.16** ud Válvula mariposa ø 100 mm, 16 atm, instalada. Manual
0 ud × 331.8 (351.71 con costes indirectos) = 0.00

**P6VM.125.16** ud Válvula mariposa ø 125 mm, 16 atm, instalada. Manual
0 ud × 417.92 (443 con costes indirectos) = 0.00

**P6VM.150.16** ud Válvula mariposa ø 150 mm, 16 atm, instalada. Manual
7 ud × 500.77 (530.82 con costes indirectos) = 3715.74

| Medición | Uds. | Largo | Parcial |
|---|---|---|---|
| Impulsión | 3 | 2 | 6.00 |
| Calderín | 1 |  | 1.00 |
| Total |  |  | 7 |

**P6VM.200.16** ud Válvula mariposa ø 200 mm, 16 atm, instalada. Manual
0 ud × 638.07 (676.35 con costes indirectos) = 0.00

**P6VM.250.16** ud Válvula mariposa ø 250 mm, 16 atm, instalada. Manual
0 ud × 785.12 (832.23 con costes indirectos) = 0.00

**P6VM.300.16** ud Válvula mariposa ø 300 mm, 16 atm, instalada. Manual
7 ud × 1231.15 (1305.02 con costes indirectos) = 9135.14

| Medición | Uds. | Largo | Parcial |
|---|---|---|---|
| Impulsión | 3 | 2 | 6.00 |
| Sobrepresión | 1 | 1 | 1.00 |
| Total |  |  | 7 |

**P6VM.350.16** ud Válvula mariposa ø 350 mm, 16 atm, instalada. Manual
0 ud × 1370.4 (1452.62 con costes indirectos) = 0.00

**P6VM.400.16** ud Válvula mariposa ø 400 mm, 16 atm, instalada. Manual
2 ud × 1906.07 (2020.43 con costes indirectos) = 4040.86

| Medición | Uds. | Parcial |
|---|---|---|
| Calderín | 2 | 2.00 |
| Total |  | 2 |

**P6VM.450.16** ud Válvula mariposa ø 450 mm, 16 atm, instalada. Manual
0 ud × 2150.13 (2279.14 con costes indirectos) = 0.00

**P6VM.500.16** ud Válvula mariposa ø 500 mm, 16 atm, instalada. Manual
1 ud × 2271.06 (2407.32 con costes indirectos) = 2407.32

| Medición | Uds. | Parcial |
|---|---|---|
| Vaciado tanque | 1 | 1.00 |
| Total |  | 1 |

**P6VM.600.16** Ud Válvula mariposa ø600 mm, 16 atm, instalada. Manual
0 Ud × 2823.33 (2992.73 con costes indirectos) = 0.00

**P6VM.150.20** ud Válvula mariposa ø 150 mm, 20/25 atm, instalada. Manual
0 ud × 662.54 (702.29 con costes indirectos) = 0.00

**P6VM.300.20** ud Válvula mariposa ø 300 mm, 20/25 atm, instalada. Manual
0 ud × 1667.67 (1767.73 con costes indirectos) = 0.00

**P6VM.400.20** ud Válvula mariposa ø 400 mm, 20/25 atm, instalada. Manual
0 ud × 2463.9 (2611.73 con costes indirectos) = 0.00

**P6VM.500.20** ud Válvula mariposa ø 500 mm, 20/25 atm, instalada. Manual
0 ud × 3086.9 (3272.11 con costes indirectos) = 0.00

**P6VM.250.16M** Ud Válvula mariposa ø 250 mm, 16 atm, instalada. Motorizado
0 Ud × 2449.87 (2596.86 con costes indirectos) = 0.00

**P6VM.300.16M** Ud Válvula mariposa ø 300 mm, 16 atm, instalada. Motorizado
0 Ud × 3034.54 (3216.61 con costes indirectos) = 0.00

**P6VM.350.16M** Ud Válvula mariposa ø 350 mm, 16 atm, instalada. Motorizada
0 Ud × 3355.45 (3556.78 con costes indirectos) = 0.00

**P6VM.400.16M** Ud Válvula mariposa ø 400 mm, 16 atm, instalada. Motorizado
0 Ud × 4662.77 (4942.54 con costes indirectos) = 0.00

**P6VM.500.16M** Ud Válvula mariposa ø 500 mm, 16 atm, instalada. motorizada
0 Ud × 5575.26 (5909.78 con costes indirectos) = 0.00

**P6VM.600.16M** Ud Válvula mariposa ø600 mm, 16 atm, instalada. Motorizada
0 Ud × 7058.28 (7481.78 con costes indirectos) = 0.00

**P6VM.300.20M** Ud Válvula mariposa ø 300 mm, 20/25 atm, instalada. Motorizada
0 Ud × 3984.06 (4223.1 con costes indirectos) = 0.00

**P6VM.400.20M** Ud Válvula mariposa ø 400 mm, 20/25 atm, instalada. Motorizada
0 Ud × 5915.55 (6270.48 con costes indirectos) = 0.00

**P6VM.500.20M** Ud Válvula mariposa ø 500 mm, 20/25 atm, instalada. Motorizada
0 Ud × 7717.25 (8180.29 con costes indirectos) = 0.00

**P6VM.600.20M** Ud Válvula mariposa ø 600 mm, 20/25 atm, instalada. Motorizada
0 Ud × 9242.75 (9797.32 con costes indirectos) = 0.00

**P6CD.080.16** ud Carrete desmontaje DN80 PN16
0 ud × 49.23 (52.18 con costes indirectos) = 0.00

**P6CD.125.16** ud Carrete desmontaje DN125 PN16
0 ud × 112.19 (118.92 con costes indirectos) = 0.00

**P6CD.100.16** ud Carrete desmontaje DN100 PN16
0 ud × 69.69 (73.87 con costes indirectos) = 0.00

**P6CD.150.16** ud Carrete desmontaje DN150PN16
7 ud × 146.18 (154.95 con costes indirectos) = 1084.65

| Medición | Uds. | Largo | Parcial |
|---|---|---|---|
| Impulsión | 3 | 2 | 6.00 |
| Calderín | 1 |  | 1.00 |
| Total |  |  | 7 |

**P6CD.200.16** ud Carrete desmontaje DN200 PN16
0 ud × 176.13 (186.7 con costes indirectos) = 0.00

**P6CD.250.16** ud Carrete desmontaje DN250 PN16
0 ud × 195.53 (207.26 con costes indirectos) = 0.00

**P6CD.300.16** ud Carrete desmontaje DN 300 PN16
7 ud × 269.38 (285.54 con costes indirectos) = 1998.78

| Medición | Uds. | Largo | Parcial |
|---|---|---|---|
| Impulsión | 3 | 2 | 6.00 |
| Sobrepresión | 1 |  | 1.00 |
| Total |  |  | 7 |

**P6CD.350.16** ud Carrete desmontaje DN 350 PN16
0 ud × 292.32 (309.86 con costes indirectos) = 0.00

**P6CD.400.16** ud Carrete desmontaje DN 400 PN16
2 ud × 391.23 (414.7 con costes indirectos) = 829.40

| Medición | Uds. | Parcial |
|---|---|---|
| Calderín | 2 | 2.00 |
| Total |  | 2 |

**P6CD.500.16** ud Carrete desmontaje DN 500 PN16
0 ud × 428.99 (454.73 con costes indirectos) = 0.00

**P6CD.600.16** ud Carrete desmontaje DN 600 PN16
0 ud × 524.23 (555.68 con costes indirectos) = 0.00

**P6VR.050.16** ud Válvula de retención DN 50mm PN 16
0 ud × 70.42 (74.65 con costes indirectos) = 0.00

**P6VR.063.16** ud Válvula de retención DN 65mm PN 16
0 ud × 93.31 (98.91 con costes indirectos) = 0.00

**P6VR.080.16** ud Válvula de retención DN 80mm PN 16
0 ud × 125.3 (132.82 con costes indirectos) = 0.00

**P6VR.100.16** ud Válvula de retención DN 100 mm PN 16
0 ud × 139.85 (148.24 con costes indirectos) = 0.00

**P6VR.125.16** ud Válvula de retención DN 125mm PN 16
0 ud × 178.5 (189.21 con costes indirectos) = 0.00

**P6VR.150.16** ud Válvula de retención DN 150mm PN 16
5 ud × 208.07 (220.55 con costes indirectos) = 1102.75

| Medición | Uds. | Largo | Parcial |
|---|---|---|---|
| Impulsión | 3 | 1 | 3.00 |
| Vaciado tanque | 2 |  | 2.00 |
| Total |  |  | 5 |

**P6VR.200.16** ud Válvula de retención DN 200mm PN 16
0 ud × 271.46 (287.75 con costes indirectos) = 0.00

**P6VR.250.16** ud Válvula de retención DN 250mm PN 16
0 ud × 494.68 (524.36 con costes indirectos) = 0.00

**P6VR.300.16** ud Válvula de retención DN 300 mm PN 16
3 ud × 594.68 (630.36 con costes indirectos) = 1891.08

| Medición | Uds. | Largo | Parcial |
|---|---|---|---|
| Impulsión | 3 | 1 | 3.00 |
| Total |  |  | 3 |

**P6VR.400.16** ud Válvula de retención DN 400 mm PN 16
1 ud × 1114.68 (1181.56 con costes indirectos) = 1181.56

| Medición | Uds. | Parcial |
|---|---|---|
| Calderín | 1 | 1.00 |
| Total |  | 1 |

**P6VRP.80.20** ud Válvula reductora presión membrana PN20 Ø80
0 ud × 695.3 (737.02 con costes indirectos) = 0.00

**P6VRP.100.20** ud Válvula reductora presión membrana PN20 Ø100
0 ud × 793.55 (841.16 con costes indirectos) = 0.00

**P6VRP.150.20** ud Válvula reductora presión membrana PN20Ø150
0 ud × 1284.8 (1361.89 con costes indirectos) = 0.00

**P6VRP.200.20** ud Válvula reductora presión membrana PN20 Ø200
0 ud × 2116.14 (2243.11 con costes indirectos) = 0.00

**P6VRP.250.20** ud Válvula reductora presión membrana PN20 Ø250
0 ud × 2494.02 (2643.66 con costes indirectos) = 0.00

**P6VRP.300.20** ud Válvula reductora presión membrana PN20 Ø300
0 ud × 4610.14 (4886.75 con costes indirectos) = 0.00

**P6VRP.350.20** ud Válvula reductora presión membrana PN20 Ø350
0 ud × 5743.79 (6088.42 con costes indirectos) = 0.00

**P6VENT025.16S** ud Ventosa trifuncional DN25 mm PN16 saneamiento
0 ud × 149.59 (158.57 con costes indirectos) = 0.00

**P6VENT050.16S** ud Ventosa trifuncional DN50 mm PN16 saneamiento
0 ud × 201.26 (213.34 con costes indirectos) = 0.00

**P6VENT080.16S** ud Ventosa trifuncional DN80 mm PN16 sanamiento
0 ud × 365.85 (387.8 con costes indirectos) = 0.00

**P6VENT100.16S** ud Ventosa trifuncional DN100 mm PN16 saneamiento
0 ud × 590.36 (625.78 con costes indirectos) = 0.00

**P6VENT150.16S** ud Ventosa trifuncional DN150 mm PN16 saneamiento
1 ud × 929.58 (985.35 con costes indirectos) = 985.35

| Medición | Uds. | Parcial |
|---|---|---|
| Calderín | 1 | 1.00 |
| Total |  | 1 |

**P6VALIV150.16** ud Válvula alivio pilotada de pistón PN16 Ø150
0 ud × 3597.81 (3813.68 con costes indirectos) = 0.00

**P6VALIV300.16** ud Válvula alivio pilotada de pistón PN16 Ø300
1 ud × 10845.36 (11496.08 con costes indirectos) = 11496.08

| Medición | Uds. | Parcial |
|---|---|---|
| Seguridad | 1 | 1.00 |
| Total |  | 1 |

**P6VALIV350.16** ud Válvula alivio pilotada de pistón PN16 Ø350
0 ud × 12321.31 (13060.59 con costes indirectos) = 0.00

**P6VALIC500.16** ud Válvula alivio pilotada de pistón PN16 Ø500
0 ud × 17341.36 (18381.84 con costes indirectos) = 0.00

**P6FG.100.16** ud Filtro globo PN 16 Ø100
0 ud × 1027.37 (1089.01 con costes indirectos) = 0.00

**P6FG.150.16** ud Filtro globo PN 16 Ø150
0 ud × 1603.42 (1699.63 con costes indirectos) = 0.00

**P6FG.200.16** ud Filtro globo PN 16 Ø200
0 ud × 2547.6 (2700.46 con costes indirectos) = 0.00

**P6FG.250.16** ud Filtro globo PN 16 Ø250
0 ud × 3289.79 (3487.18 con costes indirectos) = 0.00

**P6FG.300.16** ud Filtro globo PN 16 Ø300
0 ud × 4750.32 (5035.34 con costes indirectos) = 0.00

**P6FG.350.16** ud Filtro globo PN 16 Ø350
0 ud × 6457.76 (6845.23 con costes indirectos) = 0.00

**P6FG.400.16** ud Filtro globo PN 16 Ø400
0 ud × 8051.61 (8534.71 con costes indirectos) = 0.00

**P6FG.100.25** ud Filtro globo PN 25 Ø100
0 ud × 1214.23 (1287.08 con costes indirectos) = 0.00

**P6FG.150.25** ud Filtro globo PN 25 Ø150
0 ud × 1854.97 (1966.27 con costes indirectos) = 0.00

**P6FG.200.25** ud Filtro globo PN 25 Ø200
0 ud × 2801.28 (2969.36 con costes indirectos) = 0.00

**P6FG.250.25** ud Filtro globo PN 25 Ø250
0 ud × 3761.63 (3987.33 con costes indirectos) = 0.00

**P6FG.300.25** ud Filtro globo PN 25 Ø300
0 ud × 5203.07 (5515.25 con costes indirectos) = 0.00

**P6FG.350.25** ud Filtro globo PN 25 Ø350
0 ud × 6995.14 (7414.85 con costes indirectos) = 0.00

**P6FR.400.16** ud Filtro paso recto PN 16 Ø400
0 ud × 4661.9 (4941.61 con costes indirectos) = 0.00

**P6FR.500.16** ud Filtro paso recto PN 16 Ø500
0 ud × 6566.88 (6960.89 con costes indirectos) = 0.00

**U03053060** ud Filtro paso recto PN 16 Ø600
0 ud × 9850.23 (10441.24 con costes indirectos) = 0.00

**P6FR.600.16** ud Filtro paso recto PN 16 Ø600
0 ud × 9850.23 (10441.24 con costes indirectos) = 0.00

**P6VRP.100.16** ud Válvula reductora presión membrana PN16 Ø100
0 ud × 805.39 (853.71 con costes indirectos) = 0.00

**P6VRP.150.16** ud Válvula reductora presión membrana PN16Ø150
0 ud × 1303.95 (1382.19 con costes indirectos) = 0.00

**P6VRP.200.16** ud Válvula reductora presión membrana PN16 Ø200
0 ud × 2147.7 (2276.56 con costes indirectos) = 0.00

**P6VRP.250.16** ud Válvula reductora presión membrana PN16 Ø250
0 ud × 2531.2 (2683.07 con costes indirectos) = 0.00

**P6VRP.300.16** ud Válvula reductora presión membrana PN16 Ø300
0 ud × 4678.92 (4959.66 con costes indirectos) = 0.00

**P6VRP.350.16** ud Válvula reductora presión membrana PN20 Ø350
0 ud × 5829.44 (6179.21 con costes indirectos) = 0.00

**P6VLL200.16** ud Válvula llenado pistón piloto PN16 Ø200+Lim.caudal+sost. presión
0 ud × 4309.32 (4567.88 con costes indirectos) = 0.00

**P6VLL300.16** ud Válvula llenado pistón piloto PN16 Ø300+Lim.caudal+sost. presión
0 ud × 7182.22 (7613.15 con costes indirectos) = 0.00

**TUB.FD.100AS** m Tubería de FD DN100 saneam. FA40+pp piezas+J.Flex+(PUXi+ZnAl)
0 m × 28.16 (29.85 con costes indirectos) = 0.00

**TUB.FD.100CS** m Tubería de FD DN100 saneam. PFA40+acerroj+(PUXi+ZnAl)
0 m × 33.23 (35.22 con costes indirectos) = 0.00

**TUB.FD.150AS** m Tubería de FD DN150 saneam. FA40+pp piezas+J.Flex+(PUXi+ZnAl)
0 m × 48.43 (51.34 con costes indirectos) = 0.00

**TUB.FD.150CS** m Tubería de FD DN150 saneam. PFA40+pp piezas+acerroj+(PUXi+ZnAl)
3 m × 57.15 (60.58 con costes indirectos) = 181.74

| Medición | Uds. | Largo | Parcial |
|---|---|---|---|
| Calderín vaciados | 1 | 3 | 3.00 |
| Total |  |  | 3 |

**TUB.FD.300CS** m Tubería de FD DN300 saneam PFA35+pp piezas+acerroj+(PUXi+ZnAl)
0 m × 99.08 (105.02 con costes indirectos) = 0.00

**TUB.FD.400CS** m Tubería de FD DN400 saneam. PFA30+pp piezas+acerroj+(PUXi+ZnAl)
0 m × 145.51 (154.24 con costes indirectos) = 0.00

**TUB.FD.400CSE** m Tubería de FD DN400 saneam. PFA30+pp piezas+acerrojada+exterior
26 m × 151 (160.06 con costes indirectos) = 4161.56

| Medición | Uds. | Largo | Parcial |
|---|---|---|---|
| Calderín | 1 | 20 | 20.00 |
|  | 1 | 6 | 6.00 |
| Total |  |  | 26 |

**TUB.FD.400AS** m Tubería de FD DN400 saneam. PFA30+pp piezas+J.Flex+(PUXi+ZnAl)
12 m × 123.32 (130.72 con costes indirectos) = 1568.64

| Medición | Uds. | Largo | Parcial |
|---|---|---|---|
| Conexión a colector principal | 1 | 12 | 12.00 |
| Total |  |  | 12 |

###### A1.2.2.7.2 REJAS,COMPUERTAS, P.GRÚA Y VARIOS (PR) (10/10/2000)
Importe: 282461.53

**P41ETT-001B** kg Acero inoxidable AISI-316L
0 kg × 5.64 (5.98 con costes indirectos) = 0.00

**P6REJA01** m² Reja gruesos AISI 316L Barrote 8x80,sep. 100mm,inc. 75º,8x40
16.8 m² × 800.8 (848.85 con costes indirectos) = 14260.68

| Medición | Uds. | Largo | Ancho | Parcial |
|---|---|---|---|---|
| reja | 1 | 4.8 | 3.5 | 16.80 |
| Total |  |  |  | 16.8 |

**P6CESTA3** Ud Cesta de predesbaste 1,5x1,5x1,5 #100mm AISI-316 (EBG)
0 Ud × 15329.6 (16249.38 con costes indirectos) = 0.00

**P6CESTA1** Ud Cesta de predesbaste 0.8x0.8x1.80m #50 mm
0 Ud × 9089.01 (9634.35 con costes indirectos) = 0.00

**P6CESTA2** Ud Cesta de predesbaste 0.8x1.2x1.80m #50 mm
0 Ud × 10970.81 (11629.06 con costes indirectos) = 0.00

**P6REJA02A** Ud Reja automática paso 40 mm inclinada EBAR Los Barrios
0 Ud × 65253.65 (69168.87 con costes indirectos) = 0.00

**P6REJA02B** Ud Reja automática paso 40 mm inclinada EBAR Pte. Romano
2 Ud × 53425.2 (56630.71 con costes indirectos) = 113261.42

**P6REJA02C** Ud Reja automática paso 40 mm inclinada EBAR San Roque
0 Ud × 65253.65 (69168.87 con costes indirectos) = 0.00

**P6 SF01A** Ud Sinfín compactador ø355 L=8000mm;Q=8,00 m3/h AISI-316
1 Ud × 22336.06 (23676.22 con costes indirectos) = 23676.22

**P6 CL01A** Ud Compactador-lavador WAP SL4 o similar
1 Ud × 39881.6 (42274.5 con costes indirectos) = 42274.50

**P6TRIT01** ud Triturador caudal 1.200 l/s
0 ud × 87867.51 (93139.56 con costes indirectos) = 0.00

**P6TRIT02** ud Triturador caudal 580 l/s (EBG)
0 ud × 64331.56 (68191.45 con costes indirectos) = 0.00

**P6TRIT03** ud Triturador caudal 175 l/s
0 ud × 27359.83 (29001.42 con costes indirectos) = 0.00

**P6POLIP500G** Ud Polipasto giratorio elevación 500 Kg eléctrico
2 Ud × 2016.71 (2137.71 con costes indirectos) = 4275.42

| Medición | Uds. | Parcial |
|---|---|---|
| Tamices | 2 | 2.00 |
| Total |  | 2 |

**P6POLIP1000** Ud Polipasto electrico 1.000 Kg.
0 Ud × 5171.26 (5481.54 con costes indirectos) = 0.00

**P6POLP1500** Ud Polipasto Eléctrico 1.500 Kg
0 Ud × 5352.39 (5673.53 con costes indirectos) = 0.00

**P6POLIP2500** Ud Polipasto eléctrico 2500 Kg tipo-1
0 Ud × 6580.84 (6975.69 con costes indirectos) = 0.00

**P6GRUA3500A** Ud Puente grúa y polipasto 3500 Kg Luz 15.2 (EBAR)
0 Ud × 18966.61 (20104.61 con costes indirectos) = 0.00

**P6GRUA3500B** Ud Puente grúa y polipasto 3500 Kg L= 13,0 (EBAR Pte Romano)
1 Ud × 16982.8 (18001.77 con costes indirectos) = 18001.77

**P6POLIPCARRI1** m Carril rodadura polipasto hasta 2500 kg
0 m × 70.97 (75.23 con costes indirectos) = 0.00

**P6PGRUACARRI5** m Carril rodadura de las Puente Grúa hasta 5000 Kg
48.2 m × 86.91 (92.12 con costes indirectos) = 4440.18

| Medición | Uds. | Largo | Parcial |
|---|---|---|---|
| Carril | 2 | 24.1 | 48.20 |
| Total |  |  | 48.2 |

**P6PGRUAMANG** m Toma de cor.Ser.: Alimentación eléctric. Puente grúa y polipast
1 m × 12.19 (12.92 con costes indirectos) = 12.92

**P6BIVAL1-500** Ud Cuchara bivalva electrohidráulica 500l.
1 Ud × 4654.84 (4934.13 con costes indirectos) = 4934.13

**P6BIVAL2-500** Ud Cuadro y enrollador para cuchara bivalva 500l
1 Ud × 1464.7 (1552.58 con costes indirectos) = 1552.58

**P6BIVAL3-500** Ud Est.para apo.y esc. de la cuchara bivalva 500l
1 Ud × 1159.99 (1229.59 con costes indirectos) = 1229.59

| Medición | Uds. | Parcial |
|---|---|---|
| DP ** | 1 | 1.00 |
| Total |  | 1 |

**P6CONT5** Ud Contenedor metálico 5 m3.
0 Ud × 693.25 (734.85 con costes indirectos) = 0.00

| Medición | Parcial |
|---|---|
| DP ** |  |
| Total | 0 |

**P6CONT7** Ud Contenedor metálico 7 m3.
2 Ud × 1232.13 (1306.06 con costes indirectos) = 2612.12

**P6CM2.0X2.5A** Ud Compuerta Mural 2000x2500 AISI-316L motoizada H<=5m EBAR
0 Ud × 17128.96 (18156.7 con costes indirectos) = 0.00

**P6CM2.0X1.5A** Ud Compuerta Mural 2000x1500 AISI-316L motoizada H<=5m EBAR
4 Ud × 11707.58 (12410.03 con costes indirectos) = 49640.12

| Medición | Uds. | Parcial |
|---|---|---|
| canales | 4 | 4.00 |
| Medición teorica incl. p.p. perfilería |  |  |
| Total |  | 4 |

**P6CM1.4X1.0A** Ud Compuerta Mural 1400x1000 AISI-316L motoiz. H<=5m EBAR
0 Ud × 6397.55 (6781.4 con costes indirectos) = 0.00

**P6CM1.4X2.0A** Ud Compuerta Mural 1400x2000 AISI-316L motoiz. H<=5m EBAR
0 Ud × 10544.7 (11177.38 con costes indirectos) = 0.00

**P6CM1.1X2.0A** Ud Compuerta Mural 1150x2000 AISI-316L motoiz. H<=5m EBAR
0 Ud × 9058.95 (9602.49 con costes indirectos) = 0.00

**P6AGIT01** Ud Agitador Sumergible 3,5 kW, hélice 300 mm Ø, 972 rpm (EBAR)
1 Ud × 2160.26 (2289.88 con costes indirectos) = 2289.88

###### A1.2.2.7.3 ALIVIO (PR) (17/09/2015)
Importe: 36104.76

**P6DEFL1** m² Plancha deflectora 5 mm AISI-316L
0 m² × 331.76 (351.67 con costes indirectos) = 0.00

**P6DEFL2** m² Plancha deflectora polipropileno 15 mm esp.
6.5 m² × 266.15 (282.12 con costes indirectos) = 1833.78

| Medición | Uds. | Largo | Ancho | Parcial |
|---|---|---|---|---|
| Alivio ** | 1 | 5 | 1.3 | 6.50 |
| Total |  |  |  | 6.5 |

**P6CLAP400A** Ud Clapeta antiretorno circular 400 AISI 316
0 Ud × 617.05 (654.07 con costes indirectos) = 0.00

**P6CLAP1200A** Ud Clapeta antiretorno pico pato DN1200mm
0 Ud × 19516.95 (20687.97 con costes indirectos) = 0.00

**P6CLAP1000A** Ud Clapeta antiretorno pico pato DN1000mm
1 Ud × 15574.13 (16508.58 con costes indirectos) = 16508.58

**P6CLAP800A** Ud Clapeta antiretorno pico pato DN800mm
0 Ud × 9857.05 (10448.47 con costes indirectos) = 0.00

**P6TAMIZ1A** Ud Tamiz aliviadero tipo PAS dn500,Le=5,0m fi=5 mm Qu=1300l/s
0 Ud × 20699.8 (21941.79 con costes indirectos) = 0.00

**P6TAMIZ1C** Ud Tamiz aliviadero tipo PAS dn500,Le=4,0m fi=4 mm Qu=1000 l/s
1 Ud × 16756.98 (17762.4 con costes indirectos) = 17762.40

**P6TAMIZ1E** Ud Tamiz aliviadero tipo PAS dn500,Le=5,0m fi=4 mm Qu=1000 l/s
0 Ud × 18728.39 (19852.09 con costes indirectos) = 0.00

###### A1.2.2.7.4 ACOMETIDA (PR) (28/01/2008)
Importe: 6477.47

**P6BASC200.6** Ud Limpiador autobasculante 200l/m L=5m
0 Ud × 5956.57 (6313.96 con costes indirectos) = 0.00

**P6BASC300.6** Ud Limpiador autobasculante 300l/m L=5m
0 Ud × 6760.23 (7165.84 con costes indirectos) = 0.00

**P6BASC400.6** Ud Limpiador autobasculante 400l/m L=5m
0 Ud × 7594.06 (8049.7 con costes indirectos) = 0.00

**P6BASC500.5** Ud Limpiador autobasculante 500l/m L=4.76m(G)
0 Ud × 9045.07 (9587.77 con costes indirectos) = 0.00

**P6BASC700.5** Ud Limpiador autobasculante 700l/m L=4.76m (LB-SR)
0 Ud × 12360.63 (13102.27 con costes indirectos) = 0.00

**P6BASC800.5** Ud Limpiador autobasculante 800l/m L=4.76m
0 Ud × 14325.76 (15185.31 con costes indirectos) = 0.00

**P6BASCCIRC5** Ud Circuito de llenado 5 basculante-volteador
0 Ud × 7695.63 (8157.37 con costes indirectos) = 0.00

**P6BASCCIRC4** Ud Circuito de llenado 4 basculante-volteador
0 Ud × 6605.41 (7001.73 con costes indirectos) = 0.00

**P6BASCCIRC1** Ud Circuito de llenado 1 basculante-volteador
0 Ud × 1651.21 (1750.28 con costes indirectos) = 0.00

**P6BASCCIRC1B** Ud Boca riego baldeo 32 mm
3 Ud × 193.85 (205.48 con costes indirectos) = 616.44

| Medición | Uds. | Parcial |
|---|---|---|
| Boca exterior | 1 | 1.00 |
| Boca interior | 2 | 2.00 |
| Total |  | 3 |

**P6TUBPE050.16** m Tubería de PE100 DN50 PN16
15 m × 3.51 (3.72 con costes indirectos) = 55.80

| Medición | Uds. | Largo | Parcial |
|---|---|---|---|
|  | 3 | 5 | 15.00 |
| Total |  |  | 15 |

**P6TUBPE063.16** m Tubería de PE100 DN63 PN16
120 m × 4.3 (4.56 con costes indirectos) = 547.20

| Medición | Uds. | Largo | Parcial |
|---|---|---|---|
| Conex. red de abastecimiento hasta calle | 1 | 120 | 120.00 |
| Total |  |  | 120 |

**P6TUBPE75.16** m Tubería de PE100 DN75 PN16
0 m × 4.97 (5.27 con costes indirectos) = 0.00

**P6TUBPE125.16** m Tubería de PE100 DN125PN16
0 m × 11.33 (12.01 con costes indirectos) = 0.00

**P6VM.125.16** ud Válvula mariposa ø 125 mm, 16 atm, instalada. Manual
2 ud × 417.92 (443 con costes indirectos) = 886.00

| Medición | Uds. | Parcial |
|---|---|---|
| baldeo | 1 | 1.00 |
| Basculantes | 1 | 1.00 |
| Total |  | 2 |

**P6VM.125.16M** ud Válvula mariposa ø 125 mm, 16 atm, instalada. Motoriz
3 ud × 909.47 (964.04 con costes indirectos) = 2892.12

| Medición | Uds. | Parcial |
|---|---|---|
| baldeo | 1 | 1.00 |
| Basculantes | 1 | 1.00 |
| Conexión a red | 1 | 1.00 |
| Total |  | 3 |

**P6VM.100.16** ud Válvula mariposa ø 100 mm, 16 atm, instalada. Manual
0 ud × 331.8 (351.71 con costes indirectos) = 0.00

**P6VM.100.16M** ud Válvula mariposa ø 100 mm, 16 atm, instalada. Motoriz
0 ud × 942.05 (998.57 con costes indirectos) = 0.00

**P5ARQLD4B** Ud Arqueta de registro 60x60x60 1/2 tapa FD
0 Ud × 112.93 (119.71 con costes indirectos) = 0.00

**P5ARQLD2** ud Arqueta de registro 80x80x100 1/2 tapa FD
2 ud × 179.86 (190.65 con costes indirectos) = 381.30

| Medición | Uds. | Parcial |
|---|---|---|
| Conexión a red | 1 | 1.00 |
| arqieta de corte | 1 | 1.00 |
| Total |  | 2 |

**P1MT03B1** m³ Excavación localizadas medio-duro+agotam+Tte vertedero
72 m³ × 3.86 (4.09 con costes indirectos) = 294.48

| Medición | Uds. | Largo | Ancho | Alto | Parcial |
|---|---|---|---|---|---|
| Conexión a red de agua | 1 | 120 | 0.6 | 1 | 72.00 |
| Total |  |  |  |  | 72 |

**P1MT04F** m³ Construcción cama de arena en tuberías
21.6 m³ × 13.33 (14.13 con costes indirectos) = 305.21

| Medición | Uds. | Largo | Ancho | Alto | Parcial |
|---|---|---|---|---|---|
| Conexión a red de agua | 1 | 120 | 0.6 | 0.3 | 21.60 |
| Total |  |  |  |  | 21.6 |

**P1MT04A** m³ Rellenos localizado con suelos proc. préstamo selec. 33 mm 95%PN
0 m³ × 5.06 (5.36 con costes indirectos) = 0.00

**P1MT04B** m³ Rellenos localizado con suelos proc. excav 150 mm 95%PN
50.4 m³ × 2.99 (3.17 con costes indirectos) = 159.77

| Medición | Uds. | Largo | Ancho | Alto | Parcial |
|---|---|---|---|---|---|
| Conexión a red de agua | 1 | 120 | 0.6 | 0.7 | 50.40 |
| Total |  |  |  |  | 50.4 |

**P6VALV1** ud Valv bola y conexionados
3 ud × 42.45 (45 con costes indirectos) = 135.00

**P6VC.060.16** ud Válvula compuerta ø 50/60 mm, 16 atm, instalada
3 ud × 64.2 (68.05 con costes indirectos) = 204.15

| Medición | Uds. | Parcial |
|---|---|---|
| Conex | 1 | 1.00 |
| Arqueta interior EBAR | 1 | 1.00 |
| derivación a riego | 1 | 1.00 |
| Total |  | 3 |

##### A1.2.2.8. DESODORIZACIÓN Y VENTILACIÓN (PR) (10/10/2000)
Importe: 65377.69

**P6VENT125PP** m Tub.ext. 125 PP o pvc ventilación+rejilla+soportes
0 m × 6.52 (6.91 con costes indirectos) = 0.00

**P6VENT150PP** m Tub.ext. 150 pp o pvc ventilación+rejilla+soportes
0 m × 7.91 (8.38 con costes indirectos) = 0.00

**P6VENT200PP** m Tub.ext. 200 PP o pvc ventilación+rejilla+soportes
26 m × 11.68 (12.38 con costes indirectos) = 321.88

| Medición | Uds. | Largo | Parcial |
|---|---|---|---|
| Aspiración | 4 | 1.5 | 6.00 |
|  | 4 | 1 | 4.00 |
| Impulsión | 4 | 1.5 | 6.00 |
|  | 4 | 2.5 | 10.00 |
| Total |  |  | 26 |

**P6VENT250PP** m Tub.ext. 250 PP o pvc ventilación+rejilla+soportes
22 m × 18.05 (19.13 con costes indirectos) = 420.86

| Medición | Uds. | Largo | Parcial |
|---|---|---|---|
| Impulsión | 1 | 10 | 10.00 |
| Aspiración | 1 | 12 | 12.00 |
| Incl. tramos de bajadas hasta foso |  |  |  |
| Total |  |  | 22 |

**P6VENT300PP** m Tub.ext. 315 PP o pvc ventilación+rejilla+soportes
12 m × 21.44 (22.73 con costes indirectos) = 272.76

| Medición | Uds. | Largo | Parcial |
|---|---|---|---|
| Impulsión desodorización | 3 | 4 | 12.00 |
| Total |  |  | 12 |

**P6VENT350PP** m Tub.ext. 350 PP o pvc ventilación+rejilla+soportes
0 m × 34.41 (36.47 con costes indirectos) = 0.00

**P6VENT400PP** m Tub.ext. 400 PP o pvc ventilación+rejilla+soportes
62 m × 42.48 (45.03 con costes indirectos) = 2791.86

| Medición | Uds. | Largo | Parcial |
|---|---|---|---|
| Impulsión nave | 1 | 12 | 12.00 |
|  | 1 | 24 | 24.00 |
|  | 1 | 20 | 20.00 |
|  | 1 | 6 | 6.00 |
| Total |  |  | 62 |

**P6VENT500PP** m Tub.ext. 500 PP o pvc ventilación+rejilla+soportes
51 m × 53.16 (56.35 con costes indirectos) = 2873.85

| Medición | Uds. | Largo | Parcial |
|---|---|---|---|
| Aspiración nave | 1 | 24 | 24.00 |
|  | 1 | 3 | 3.00 |
|  | 1 | 21 | 21.00 |
|  | 1 | 3 | 3.00 |
| Total |  |  | 51 |

**P6VENT600PP** m Tub.ext. 600/630 PP o pvc ventilación+rejilla+soportes
0 m × 66.81 (70.82 con costes indirectos) = 0.00

**P6VENT700PP** m Tub.ext.700con sol.lon.en PP ser.ventilación...
16 m × 101.81 (107.92 con costes indirectos) = 1726.72

| Medición | Uds. | Largo | Parcial |
|---|---|---|---|
| Impulsión nave | 1 | 9 | 9.00 |
| Aspiración | 1 | 7 | 7.00 |
| Total |  |  | 16 |

**P6VENT800PP** m Tub.ext.800con sol.lon.en PP ser.ventilación...
1 m × 119.11 (126.26 con costes indirectos) = 126.26

| Medición | Uds. | Parcial |
|---|---|---|
| Varios conex. | 1 | 1.00 |
| Total |  | 1 |

**P6VENT1000PP** m Tub.ext.1000con sol.lon.en PP ser.ventilación...
0 m × 148.69 (157.61 con costes indirectos) = 0.00

**P6VENTD200** ud Difusor esférico de largo alcance tipo tobera DN 200 mm
20 ud × 147.85 (156.72 con costes indirectos) = 3134.40

| Medición | Uds. | Parcial |
|---|---|---|
| Toberas | 20 | 20.00 |
| Total |  | 20 |

**P6VENTR01** m² Rejilla difus.aire.acero galvanizado
2.34 m² × 69.23 (73.38 con costes indirectos) = 171.71

**P6DESOD03** ud Sistema de desodorización 5000 m3/h carb. activ+vent. cent
0 ud × 12588.2 (13343.49 con costes indirectos) = 0.00

**P6DESOD04A** ud Sistema de desodorización 17.000 m3/h carb. activ+vent. cent
0 ud × 31786.14 (33693.31 con costes indirectos) = 0.00

**P6DESOD04B** ud Sistema de desodorización 13.000 m3/h carb. activ+vent. cent
1 ud × 29017.21 (30758.24 con costes indirectos) = 30758.24

**P6DESOD04C** ud Sistema de desodorización 11.000 m3/h carb. activ+vent. cent
0 ud × 25048.39 (26551.29 con costes indirectos) = 0.00

**P6DESOD04D** ud Sistema de desodorización 850 m3/h carb. activ+vent. cent
0 ud × 5753.32 (6098.52 con costes indirectos) = 0.00

**P6VENT1000H** Ud Ventilador 1000 m3/h helicoidal mural
3 Ud × 811.81 (860.52 con costes indirectos) = 2581.56

| Medición | Uds. | Parcial |
|---|---|---|
| Sala CCms | 1 | 1.00 |
| Caseta generador | 1 | 1.00 |
| Caseta trafo | 1 | 1.00 |
| Total |  | 3 |

**P6VENT1500H** Ud Ventilador 1500 m3/h helicoidal mural
0 Ud × 804.39 (852.65 con costes indirectos) = 0.00

**P6VENT2000H** ud Ventilador 2000 m³/h helicoidal mural
0 ud × 883.91 (936.94 con costes indirectos) = 0.00

**P5VENT4000H** ud Ventilador 4000 m3/h helioidal mural
0 ud × 997.91 (1057.78 con costes indirectos) = 0.00

**P6VENT5000H** ud Ventilador 5000 m³/h helicoidal mural
0 ud × 1151.57 (1220.66 con costes indirectos) = 0.00

**P6VENT10400H** ud Ventilador 10400 m³/h helicoidal mural (18/11/2011)
1 ud × 1279.99 (1356.79 con costes indirectos) = 1356.79
Ventilador helicoidal mural con silenciador realizado en plancha de acero galvanizado para un caudal mínimo de 13600 m3/h y potencia instalada de 2.25 kW, con incorporación en el frente de malla de acero electrosoldada y persiana de chapa de acero galvanizada en su parte posterior, aislamiento clase F, protección IP-65, hélice de seis alabes de acero inoxidable, silenciador i/ recibido del mismo, totalmente colocado, p.p de material y medios de montaje.Velocidad: 1450 rpm. Nivel sonoro: 70 d(BA). Unidad totalmente instalada y probada.

| Código | Ud | Descripción | Rendimiento | Precio | Importe |
|---|---|---|---|---|---|
| MAO-007 | h | Peón general | 1.5 | 16.6 | 24.90 |
| MAQ-001C | h | Camión grúa 20 Tm. | 0.5 | 35.61 | 17.81 |
| MATVENT10.4H | ud | Ventilador 13200m3/h+elem. aux.helicoidal (material; 13/10/2020) | 1 | 1200 | 1200.00 |
| %MONT-3 VAR | % | Montaje y pruebas-3% | 3 % | 1242.71 | 37.28 |
|  |  | Total |  |  | 1279.99 |

| Medición | Uds. | Parcial |
|---|---|---|
| Impulsión | 1 | 1.00 |
| Total |  | 1 |

**P6VENT13600H** ud Ventilador 13600 m³/h helicoidal mural
0 ud × 1520.77 (1612.02 con costes indirectos) = 0.00

**P6VENT15000H** ud Ventilador 15000 m³/h helicoidal mural
0 ud × 1705.35 (1807.67 con costes indirectos) = 0.00

**P6VENT15600H** ud Ventilador 15600 m³/h helicoidal mural
0 ud × 1705.35 (1807.67 con costes indirectos) = 0.00

**P6VENT20500H** ud Ventilador 20500 m³/h helicoidal mural
0 ud × 1889.95 (2003.35 con costes indirectos) = 0.00

**P6VENT3000HC** ud Ventilador 3000 m³/h helicoidal cubiertas
0 ud × 874.68 (927.16 con costes indirectos) = 0.00

**P6CUBPVC1** m² Cubierta lona retráctil PVC motorizada
95.9 m² × 48.69 (51.61 con costes indirectos) = 4949.40

| Medición | Uds. | Largo | Ancho | Parcial |
|---|---|---|---|---|
| Cámara húmeda | 1 | 10 | 5 | 50.00 |
| Canales | 1 | 6.2 | 4.5 | 27.90 |
| Pozo | 1 | 4.5 | 4 | 18.00 |
| Total |  |  |  | 95.9 |

**P5ELECAACC01** Ud Unidad AA/CC 30.000Kw/h, 60.000 Frg (EB Osuna-1)
0 Ud × 8059.18 (8542.73 con costes indirectos) = 0.00

**P5ELECAACC02** Ud Unidad interior tipo casette de 4 vías 3.5 Kw frio/calor
0 Ud × 404.14 (428.39 con costes indirectos) = 0.00

**P5ELECAACC03** Ud Inst.tuberías cobre climatización incl. llaves de corte y aisla
3 Ud × 576.74 (611.34 con costes indirectos) = 1834.02

| Medición | Uds. | Parcial |
|---|---|---|
| Sala CCms | 1 | 1.00 |
| Generador | 1 | 1.00 |
| Sala trafos | 1 | 1.00 |
| Total |  | 3 |

**P5ELECAACC04** ud Unidad AA/CC 2.000w/h, 6.000 Frg
2 ud × 2283.26 (2420.26 con costes indirectos) = 4840.52

| Medición | Uds. | Parcial |
|---|---|---|
| Caseta generador | 1 | 1.00 |
| Caseta trafos | 1 | 1.00 |
| Total |  | 2 |

**P5ELECAACC05** ud Unidad AA/CC 5.000w/h, 14.000 Frg
1 ud × 4077.23 (4321.86 con costes indirectos) = 4321.86

| Medición | Uds. | Parcial |
|---|---|---|
| sala CCms | 1 | 1.00 |
| Total |  | 1 |

**P5ELECAACC06** ud Unidad AA/CC 6.000w/h, 16.000 Frg
0 ud × 4616.67 (4893.67 con costes indirectos) = 0.00

**P6VENTC01** Ud Campana de extracción aluminio contenedores 2.2x1.80m
2 Ud × 313.81 (332.64 con costes indirectos) = 665.28

**P4ETT-004E-E1** m² Encof/desenc. Cimientos OCULTOS
4.8 m² × 13.55 (14.36 con costes indirectos) = 68.93

| Medición | Uds. | Largo | Alto | Parcial |
|---|---|---|---|---|
|  | 1 | 16 | 0.3 | 4.80 |
| Total |  |  |  | 4.8 |

**P4HG-004A** m³ Hormigón HA-30/B/20/IIIa y 30/B/12/IIIa
4.8 m³ × 73.09 (77.48 con costes indirectos) = 371.90

| Medición | Uds. | Largo | Alto | Parcial |
|---|---|---|---|---|
|  | 1 | 16 | 0.3 | 4.80 |
| Total |  |  |  | 4.8 |

**P4ETT-002** kg Acero B-500-S
114.08 kg × 1.32 (1.4 con costes indirectos) = 159.71

| Medición | Uds. | Largo | Alto | Parcial |
|---|---|---|---|---|
| #12/20 | 1.15 | 16 | 6.2 | 114.08 |
| Total |  |  |  | 114.08 |

**P4HG-002B** m³ Hormigón HM-20/B/20/IIa Elementos horizontales y verticales
27.52 m³ × 55.85 (59.2 con costes indirectos) = 1629.18

| Medición | Uds. | Largo | Ancho | Alto | Parcial |
|---|---|---|---|---|---|
| Impulsión nave | 1 | 12 | 0.8 | 0.8 | 7.68 |
|  | 1 | 24 | 0.8 | 0.8 | 15.36 |
|  | 1 | 20 | 0.8 | 0.8 | 12.80 |
|  | 1 | 6 | 0.8 | 0.8 | 3.84 |
| A deducir huecos |  |  |  |  |  |
| Impulsión nave | -1 | 76 |  | 0.16 | -12.16 |
| Total |  |  |  |  | 27.52 |

##### A1.2.2.9. INSTRUMENTACIÓN Y CONTROL (PR) (31/01/2000)
Importe: 156428.65

###### A1.2.2.9.1 INGENIERÍA Y FORMACIÓN (PR) (28/09/2004)
Importe: 19927.5

**P7ING001** ud Ingeniería PLC´s y comunicaciones EBAR
1 ud × 9000 (9540 con costes indirectos) = 9540.00

**P73COMSCADA1** ud Ingeniería adecuación SCADA, control y supervisión EBAR
1 ud × 5659.53 (5999.1 con costes indirectos) = 5999.10

**P73COMPUESTA** ud Pruebas y puesta en marcha de instalaciones EBAR
1 ud × 2587.5 (2742.75 con costes indirectos) = 2742.75

**P73COMFORMA** ud Formación y documentación EBAR
1 ud × 1552.5 (1645.65 con costes indirectos) = 1645.65

###### A1.2.2.9.2 SISTEMA DE CONTROL Y COMUNICACIONES (PR) (02/11/2011)
Importe: 53379.69

**P7COMARM01** ud Armario de control 2000 x 800 x 600
1 ud × 3050.96 (3234.02 con costes indirectos) = 3234.02

**P7COMNODO1** ud Nodo comunicaciones GSM/GPRS G3. incl.cuadro protec.
1 ud × 3607 (3823.42 con costes indirectos) = 3823.42

**P7COMP005** ud Bastidor Autómata
1 ud × 329.39 (349.15 con costes indirectos) = 349.15

**P7COMPLC2** Ud PLC-1(EBAR) +cuad+protec elec.+pant.
0 Ud × 14956.42 (15853.81 con costes indirectos) = 0.00

**P7COMPLC1A1** ud PLC proglamable integrable (EBAR LB&SR)
0 ud × 13900.48 (14734.51 con costes indirectos) = 0.00

**P7COMPLC1A2** ud PLC proglamable integrable (EBAR PR)
1 ud × 11166.12 (11836.09 con costes indirectos) = 11836.09

**P7COMPLC1A3** ud PLC proglamable integrable (EBAR GC)
0 ud × 12595.4 (13351.12 con costes indirectos) = 0.00

**P7COMPLC1A5** ud PLC proglamable integrable (EBAR CY)
0 ud × 6552.99 (6946.17 con costes indirectos) = 0.00

**P7COMP011** ud Módulos conexión cableado E/D (IB32)
16 ud × 598.43 (634.34 con costes indirectos) = 10149.44

**P7COMP012** ud Módulos conexión cableado S/D (OB32)
6 ud × 670.53 (710.76 con costes indirectos) = 4264.56

**P7COMP013** ud Módulos conexión cableado E/A (IF16)
2 ud × 471.74 (500.04 con costes indirectos) = 1000.08

**P7COMP014** ud Módulos conexión cableado S/A (OF8)
2 ud × 442.9 (469.47 con costes indirectos) = 938.94

**P7COMPLC1C** ud Pantallas gráficas HMI 15¨ táctil+cableado conex.
1 ud × 414.38 (439.24 con costes indirectos) = 439.24

**P7COMPLC1B** ud Cuadro, protecciones electricas y pantalla PLC
1 ud × 2583.5 (2738.51 con costes indirectos) = 2738.51

**P7COMP001** ud Protección contra sobretensiones equipos 230 Vca
1 ud × 134.75 (142.84 con costes indirectos) = 142.84

**P7COMP002** ud Protección contra sobretensiones analógicas
1 ud × 338.91 (359.24 con costes indirectos) = 359.24

**P7COMP003** ud Protección contra sobretensiones 24Vcc
3 ud × 267.9 (283.97 con costes indirectos) = 851.91

**P7COMP006** ud Fuente de alimentación autómata 24 Vcc 10 A
1 ud × 492.88 (522.45 con costes indirectos) = 522.45

**P71COMSAHI1** ud Sistema alimentación ininterrumpido-com 24 VDC
1 ud × 456.88 (484.29 con costes indirectos) = 484.29

**P71COMSAHI2** ud Sistema alimentación ininterrumpido 2500w
1 ud × 1101.79 (1167.9 con costes indirectos) = 1167.90

**P71COMEMERG** ud Sistema de emergencia grupo de bombeo
1 ud × 393.94 (417.58 con costes indirectos) = 417.58

**P71COMEMERG2** ud Sistema de control consumo grupo de bombeo
1 ud × 194.84 (206.53 con costes indirectos) = 206.53

**P7COMP004** ud CPU autómata L72 memoria 4 Mb con memoria SD
1 ud × 4322.83 (4582.2 con costes indirectos) = 4582.20

**P7COMP015** ud Tarjeta comunicaciones Ethernet/IP
1 ud × 1252.24 (1327.37 con costes indirectos) = 1327.37

**P7COMP016** ud Tarjeta Ethernet/IP 2-PORT CLX HI-CAP ENET/P BRIDG o similar
1 ud × 1674.36 (1774.82 con costes indirectos) = 1774.82

**P7COMP017** ud Tarjeta comunicaciones Modbus
1 ud × 1763.85 (1869.68 con costes indirectos) = 1869.68

**P7COMP018** ud Pasarela comunicaciones POWELOGIC EGX 100 o similar
1 ud × 567.27 (601.31 con costes indirectos) = 601.31

**P7COMP019** ud Módulos POINT I/O Control Distribuido 8SD - 16ED
0 ud × 506.62 (537.02 con costes indirectos) = 0.00

**P7COMP020** ud Módulos POINT I/O Control Distribuido 16SD - 16ED
0 ud × 624.82 (662.31 con costes indirectos) = 0.00

**P7COMP022** ud Puente de diodos
2 ud × 140.62 (149.06 con costes indirectos) = 298.12

###### A1.2.2.9.3 INSTRUMENTACIÓN (PR) (04/02/2004)
Importe: 31887.78

**P6PIEZOM1** ud Sensor nivel piezorresistivo multiple
0 ud × 661.94 (701.66 con costes indirectos) = 0.00

**P6PEZOM1B** ud Medidor nivel ultrasonidos
1 ud × 1465.18 (1553.09 con costes indirectos) = 1553.09

| Medición | Uds. | Parcial |
|---|---|---|
| Cámara húmeda | 1 | 1.00 |
| Incluye tubo PVC para evitar afección |  |  |
| Total |  | 1 |

**P6PEZOM2** ud Limnímetro Radar
2 ud × 1392 (1475.52 con costes indirectos) = 2951.04

| Medición | Uds. | Parcial |
|---|---|---|
| Canales | 2 | 2.00 |
| Total |  | 2 |

**P6BOYA1** ud Boya medida de nivel
1 ud × 255.97 (271.33 con costes indirectos) = 271.33

| Medición | Uds. | Parcial |
|---|---|---|
| Pozo húmedo contraste | 1 | 1.00 |
| Con tubo de PVC exterior |  |  |
| Total |  | 1 |

**P6CAUCANAL01** ud Caudalímetro caudal canal ultrasonidos
2 ud × 3705.26 (3927.58 con costes indirectos) = 7855.16

**P6BASC1A** Ud Circuito control tamices y limpiadores EBAR Los Barrios
0 Ud × 13640 (14458.4 con costes indirectos) = 0.00

**P6BASC1B** Ud Circuito control tamices y limpiadores EBAR S.Roque
0 Ud × 13640 (14458.4 con costes indirectos) = 0.00

**P6BASC1D** Ud Circuito control tamices y limpiadores EBAR Guadacorte
0 Ud × 7097.08 (7522.9 con costes indirectos) = 0.00

**P6BASC1C** Ud Circuito control limpiador EBAR Pte Romano
1 Ud × 3154.25 (3343.51 con costes indirectos) = 3343.51

**P6VALV1** ud Valv bola y conexionados
6 ud × 42.45 (45 con costes indirectos) = 270.00

| Medición | Uds. | Parcial |
|---|---|---|
| Bombeos | 6 | 6.00 |
| Total |  | 6 |

**P6SONDA1** ud Sonda de nivel
1 ud × 51.26 (54.34 con costes indirectos) = 54.34

| Medición | Uds. | Parcial |
|---|---|---|
| Vertido alivio | 1 | 1.00 |
| Total |  | 1 |

**P6SENS01** ud Sensor humedad e inundación caseta
1 ud × 368.17 (390.26 con costes indirectos) = 390.26

| Medición | Uds. | Parcial |
|---|---|---|
| Cámara seca | 1 | 1.00 |
| Total |  | 1 |

**P6MAN01** ud Manómetro en baño de glicerina
6 ud × 66.11 (70.08 con costes indirectos) = 420.48

| Medición | Uds. | Parcial |
|---|---|---|
| Bombeo** | 6 | 6.00 |
| Total |  | 6 |

**P6PRES01** ud Transductor presión 0,1 % Analógico
6 ud × 363.76 (385.59 con costes indirectos) = 2313.54

| Medición | Uds. | Parcial |
|---|---|---|
| bombeos para contol funcinamiento ** | 6 | 6.00 |
| Total |  | 6 |

**P6CAL01** ud Equipo control calidad PH+conductividad
1 ud × 11759.46 (12465.03 con costes indirectos) = 12465.03

###### A1.2.2.9.4 CANALIZACIÓN Y CABLEADOS (PR) (02/06/2004)
Importe: 19218.21

**P7COMCABL1** m Cable de fibra óptica de cuatro fibras 62,5/125, para montaje de
0 m × 14.2 (15.05 con costes indirectos) = 0.00

**P7COMCABL2** m Par trenzado red Ethernet, categoría 6+ apantallado, conexión 10
20 m × 3.17 (3.36 con costes indirectos) = 67.20

| Medición | Uds. | Largo | Parcial |
|---|---|---|---|
| Varios s/n | 4 | 5 | 20.00 |
| Total |  |  | 20 |

**P5COMCBL001A** m Cable multihilo coms. VHOV-K y VOV-K apantall.8x0,5mm2
170 m × 3.35 (3.55 con costes indirectos) = 603.50

| Medición | Uds. | Largo | Parcial |
|---|---|---|---|
| Caudalim canal | 1 | 60 | 60.00 |
| SN pozo húmedo | 1 | 15 | 15.00 |
| Sensores de gas nave | 1 | 40 | 40.00 |
| tanque sensores | 1 | 55 | 55.00 |
| Total |  |  | 170 |

**P5COMCBL001B** m Cable multihilo com. VHOV-K y VOV-K apantall. 8x1,5mm2
265 m × 4.21 (4.46 con costes indirectos) = 1181.90

| Medición | Uds. | Largo | Parcial |
|---|---|---|---|
| SNR | 1 | 30 | 30.00 |
|  | 1 | 15 | 15.00 |
| Tamices | 1 | 40 | 40.00 |
| Equipo de control / cctv | 1 | 80 | 80.00 |
| rejas y sinfín | 1 | 50 | 50.00 |
| Compuertas | 1 | 50 | 50.00 |
| Total |  |  | 265 |

**P5COMCBL001C** m Cable multihilo comunicaciones señales digitales interior 19p
470 m × 10.78 (11.43 con costes indirectos) = 5372.10

| Medición | Uds. | Largo | Parcial |
|---|---|---|---|
| Basculantes y electroválvulas | 1 | 110 | 110.00 |
| Compuertas y otras | 1 | 80 | 80.00 |
| Rejas y otros | 1 | 40 | 40.00 |
| Señales de grupos de bombeo | 6 | 40 | 240.00 |
| Total |  |  | 470 |

**P5COMCBL001D** m Cable multihilo comunicaciones señales analógica interior 19p
110 m × 11.06 (11.72 con costes indirectos) = 1289.20

| Medición | Uds. | Largo | Parcial |
|---|---|---|---|
| Varios | 1 | 110 | 110.00 |
| Total |  |  | 110 |

**P5COMCBL004** m Cable comunicaciones RS232
30 m × 5.6 (5.94 con costes indirectos) = 178.20

**P5COMCBL005** m Cable comunicaciones RS485 multipar
30 m × 5.66 (6 con costes indirectos) = 180.00

**P5COMCBL007** m Cable comunicaciones RJ45
30 m × 4.76 (5.05 con costes indirectos) = 151.50

**P5COMCBL006** m Cable profibus
20 m × 7.14 (7.57 con costes indirectos) = 151.40

**P7COMSCADA2** Ud Convertidores Ethernet a FO multimodo para carril DIN,
0 Ud × 446.35 (473.13 con costes indirectos) = 0.00

**P7COMSCADA3** Ud Switch industrial Fast Ethernet 10/100 Mbps, con gestión comunic
0 Ud × 2255.61 (2390.95 con costes indirectos) = 0.00

**P1MT06E** m² Corte junta diamante y apertura hueco.
0 m² × 68.57 (72.68 con costes indirectos) = 0.00

**P5ELE90X2** m Can. cama arena PVC 90x2 (calzadas) 0.4x1.0m
0 m × 8.1 (8.59 con costes indirectos) = 0.00

**P5ELE110X2** m Can. cama arena PVC 110 mm x 2 (calzadas) 0.4x1.0m
0 m × 15.42 (16.35 con costes indirectos) = 0.00

**P5ELE110X4** m Can. cama arena PVC 110x4 (calzadas) 0.4x1.0m
0 m × 19.24 (20.39 con costes indirectos) = 0.00

**P5ELE110X4H** m Can. horm. PVC 110 mm x4 (calzadas) 0.4x1.0m
0 m × 42.87 (45.44 con costes indirectos) = 0.00

**P5ELE160X2HT1** m Can. horm. PVC160x2 +3x63mm (aceras) 0.6x0.9m
0 m × 51.31 (54.39 con costes indirectos) = 0.00

**P5ELE160X2HT2** m Can. horm. PVC160x2 +3x63mm (calzada) 0.6x1.3m
40 m × 55.64 (58.98 con costes indirectos) = 2359.20

| Medición | Uds. | Largo | Parcial |
|---|---|---|---|
| Basculantes y valv. | 1 | 15 | 15.00 |
|  | 1 | 25 | 25.00 |
| Total |  |  | 40 |

**P5ELE160X4** m Can. cama arena PVC 160 mm x4 (calzada) 0.4X1.0m
0 m × 24.91 (26.4 con costes indirectos) = 0.00

**P5ELE160X4H** m Can. horm. PVC 160 mm x4 (calzadas) 0.4x1.0m
0 m × 53.09 (56.28 con costes indirectos) = 0.00

**P5ELE110X2H** m Can. horm. PVC 110 mm x2 (calzadas) 0.4x1.0m
59 m × 39.05 (41.39 con costes indirectos) = 2442.01

| Medición | Uds. | Largo | Parcial |
|---|---|---|---|
| Coms. a basculantes | 1 | 55 | 55.00 |
| Conex. caudalímetro conducción | 1 | 4 | 4.00 |
| Total |  |  | 59 |

**P5ELE200X2H2** m Can. horm. PE 200 mm x2 (calzadas) 0.65x1.3m
0 m × 50.65 (53.69 con costes indirectos) = 0.00

**P5ELE16GALV** Ud Tubo galvanizado estanco 16 mm
0 Ud × 4.23 (4.48 con costes indirectos) = 0.00

**P5ELE20GALV** m Tubo galvanizado estanco 20 mm
0 m × 4.98 (5.28 con costes indirectos) = 0.00

**P5ELE25GALV** m Tubo galvanizado estanco 25 mm
5 m × 5.37 (5.69 con costes indirectos) = 28.45

| Medición | Uds. | Largo | Parcial |
|---|---|---|---|
| Varios señales | 2 | 2.5 | 5.00 |
| Total |  |  | 5 |

**P5ELE32GALV** m Tubo galvanizado estanco 32 mm
5 m × 6.22 (6.59 con costes indirectos) = 32.95

| Medición | Uds. | Largo | Parcial |
|---|---|---|---|
| Varios señales | 2 | 2.5 | 5.00 |
| Total |  |  | 5 |

**P5ELE40GALV** m Tubo galvanizado estanco 40mm
0 m × 7.04 (7.46 con costes indirectos) = 0.00

**P5ELE50GALV** m Tubo galvanizado estanco 50mm
0 m × 7.73 (8.19 con costes indirectos) = 0.00

**P5ELE63GALV** m Tubo galvanizado estanco 63mm
0 m × 10.83 (11.48 con costes indirectos) = 0.00

**P5ELEBAND0** m Bandeja PVC400x60mm
0 m × 31 (32.86 con costes indirectos) = 0.00

**P5ELEBAND1** m Bandeja PVC 300x60mm
15 m × 26.19 (27.76 con costes indirectos) = 416.40

| Medición | Uds. | Largo | Parcial |
|---|---|---|---|
| Bandeja independiente comunicaciones | 1 | 15 | 15.00 |
| Total |  |  | 15 |

**P5ELEBAND2** m Bandeja PVC 200x60mm
113 m × 17.26 (18.3 con costes indirectos) = 2067.90

| Medición | Uds. | Largo | Parcial |
|---|---|---|---|
| Bandeja independiente comunicaciones | 1 | 80 | 80.00 |
|  | 1 | 10 | 10.00 |
| Varios conex. grupos y señales | 1 | 8 | 8.00 |
|  | 1 | 15 | 15.00 |
| Total |  |  | 113 |

**P5ELEBAND3** m Bandeja PVC 100x60mm
18 m × 8.32 (8.82 con costes indirectos) = 158.76

| Medición | Uds. | Largo | Parcial |
|---|---|---|---|
| Varios conex. | 6 | 3 | 18.00 |
| Total |  |  | 18 |

**P5ELE16PVC** m tubo. eléctricidad Polímero term libre de halógenos ríg M16
0 m × 1.04 (1.1 con costes indirectos) = 0.00

**P5ELE20PVC** m tubo. eléctricidad Polímero term libre de halógenos ríg M20
0 m × 1.15 (1.22 con costes indirectos) = 0.00

**P5ELE25PVC** m tubo. eléctricidad Polímero term libre de halógenos ríg M25
30 m × 1.41 (1.49 con costes indirectos) = 44.70

| Medición | Uds. | Largo | Parcial |
|---|---|---|---|
| caudalim. | 1 | 30 | 30.00 |
| Total |  |  | 30 |

**P5ELE32PVC** m tubo. eléctricidad Polímero term libre de halógenos ríg M32
15 m × 1.41 (1.49 con costes indirectos) = 22.35

| Medición | Uds. | Largo | Parcial |
|---|---|---|---|
| Varios conex. señales | 6 | 2.5 | 15.00 |
| Total |  |  | 15 |

**P5ELE40PVC** m tubo. eléctricidad Polímero term libre de halógenos ríg M40
0 m × 1.58 (1.67 con costes indirectos) = 0.00

**P5ELE50PVC** m tubo. eléctricidad Polímero term libre de halógenos ríg M50
45 m × 1.7 (1.8 con costes indirectos) = 81.00

| Medición | Uds. | Largo | Parcial |
|---|---|---|---|
| Nivel cámara húmeda | 1 | 15 | 15.00 |
| Niveles rejas | 1 | 25 | 25.00 |
| Nivel tanque | 1 | 5 | 5.00 |
| Total |  |  | 45 |

**P5ELE75PVC** m Tubo PVC 75 mm liso adosado o embebido
6 m × 2.86 (3.03 con costes indirectos) = 18.18

| Medición | Uds. | Parcial |
|---|---|---|
| Varios | 6 | 6.00 |
| Total |  | 6 |

**P5ELE90PVC** m Tubo PVC 90 mm liso adosado o embebido
3.2 m × 3.01 (3.19 con costes indirectos) = 10.21

| Medición | Uds. | Largo | Parcial |
|---|---|---|---|
| Varios s/n | 4 | 0.8 | 3.20 |
| Total |  |  | 3.2 |

**P5ELE110PVC** m Tubo PVC 110 mm liso adosado o embebido
6.4 m × 4.3 (4.56 con costes indirectos) = 29.18

| Medición | Uds. | Largo | Parcial |
|---|---|---|---|
| Varios | 4 | 0.8 | 3.20 |
|  | 4 | 0.8 | 3.20 |
| Total |  |  | 6.4 |

**P5ELE125PVC** m Tubo PVC 125 mm liso adosado o embebido
0 m × 4.13 (4.38 con costes indirectos) = 0.00

**P5ELE160PVC** m Tubo PVC 160 mm liso adosado o embebido
0 m × 4.9 (5.19 con costes indirectos) = 0.00

**P5ELE200PVC** m Tubo PVC 200 mm liso adosado o embebido
0 m × 5.79 (6.14 con costes indirectos) = 0.00

**P5ELECROZA** m Roza en ladrillo macizo, bloque hormigón
10 m × 5.79 (6.14 con costes indirectos) = 61.40

| Medición | Uds. | Largo | Parcial |
|---|---|---|---|
| Varios s/ nec | 1 | 10 | 10.00 |
| Total |  |  | 10 |

**P5ARQLD4B** Ud Arqueta de registro 60x60x60 1/2 tapa FD
0 Ud × 112.93 (119.71 con costes indirectos) = 0.00

**P5ARQLD2** ud Arqueta de registro 80x80x100 1/2 tapa FD
3 ud × 179.86 (190.65 con costes indirectos) = 571.95

| Medición | Uds. | Parcial |
|---|---|---|
| Valvulería y conex basculantes | 3 | 3.00 |
| Total |  | 3 |

**P5ARQLD3** ud Arqueta de registro 70x70x100 1/2 tapa FD
0 ud × 174.79 (185.28 con costes indirectos) = 0.00

**P5ARQLD4** ud Arqueta de registro 60x60x100 1/2 tapa FD
0 ud × 142.52 (151.07 con costes indirectos) = 0.00

**P5ARQLD6** ud Arqueta de registro 40x40x50 1/2 tapa FD
5 ud × 59.29 (62.85 con costes indirectos) = 314.25

| Medición | Uds. | Parcial |
|---|---|---|
| Valv y conex. basculantes | 5 | 5.00 |
| Total |  | 5 |

**P5ELECAJA1** Ud Caja empotrar 4 lados
15 Ud × 2.09 (2.22 con costes indirectos) = 33.30

| Medición | Uds. | Parcial |
|---|---|---|
| Varios | 15 | 15.00 |
| Total |  | 15 |

**P5ELECAJA2** Ud Caja derivación 105x165
4 Ud × 1.8 (1.91 con costes indirectos) = 7.64

| Medición | Uds. | Parcial |
|---|---|---|
| Varios | 4 | 4.00 |
| Total |  | 4 |

**P5ELECAJA3** Ud Cajas de distribución 125 x 125 x 75
4 Ud × 18.24 (19.33 con costes indirectos) = 77.32

| Medición | Uds. | Parcial |
|---|---|---|
| Varios | 4 | 4.00 |
| Total |  | 4 |

**P5ELECAJA4** ud Cajas de distribución 175 x 175 x 95
4 ud × 28.25 (29.95 con costes indirectos) = 119.80

| Medición | Uds. | Parcial |
|---|---|---|
| Varios | 4 | 4.00 |
| Total |  | 4 |

**P5ELECAJA5** Ud Cajas de distribución 225 x 175 x 95
37 Ud × 29.23 (30.98 con costes indirectos) = 1146.26

| Medición | Uds. | Largo | Parcial |
|---|---|---|---|
| Varios | 4 |  | 4.00 |
| Compuertas | 4 | 2 | 8.00 |
| rejas | 2 | 2 | 4.00 |
| Sinfín | 2 | 2 | 4.00 |
| Niveles | 3 |  | 3.00 |
|  | 1 |  | 1.00 |
| Caudalímetro | 1 |  | 1.00 |
| Grupos | 8 |  | 8.00 |
| Control y CCTV | 2 |  | 2.00 |
| Gases | 2 |  | 2.00 |
| Total |  |  | 37 |

**P5ELE10** ud Caja EEXD con pulsador marcha y emergencia
0 ud × 94.21 (99.86 con costes indirectos) = 0.00

**P5ELE90X1** m Can.tubo cam arena PVC 90x1 (calzadas) 0.4x1.0m
0 m × 7.13 (7.56 con costes indirectos) = 0.00

###### A1.2.2.9.5 INTRUSISMO (PR) (31/01/2000)
Importe: 19720.89

**P7COMSEG1** ud Sistema de Alarma-Intrusionismo EB´s
1 ud × 3266.83 (3462.84 con costes indirectos) = 3462.84

**P7COMCCTV6** m Inst. +Cable RG59 + tubo PVC32+cajasc/50m CCTV
395 m × 6.27 (6.65 con costes indirectos) = 2626.75

| Medición | Uds. | Largo | Parcial |
|---|---|---|---|
| Nave | 1 | 40 | 40.00 |
| CCTV | 1 | 25 | 25.00 |
|  | 1 | 25 | 25.00 |
|  | 1 | 40 | 40.00 |
|  | 1 | 15 | 15.00 |
|  | 1 | 250 | 250.00 |
| Total |  |  | 395 |

**P7COMSEG2** ud Sistema videovigilancia
0 ud × 3380.16 (3582.97 con costes indirectos) = 0.00

**P7COMCCTV1** Ud Hardware de control CCTV
1 Ud × 756.19 (801.56 con costes indirectos) = 801.56

| Medición | Uds. | Parcial |
|---|---|---|
| Centro de control | 1 | 1.00 |
| Total |  | 1 |

**P7COMCCTV2** Ud Software gestión CCTV intrusivo
1 Ud × 1732.97 (1836.95 con costes indirectos) = 1836.95

| Medición | Uds. | Parcial |
|---|---|---|
| Centro de control | 1 | 1.00 |
| Total |  | 1 |

**P7COMCCTV3** Ud Sistema de instalación configuración in situ videocmáras segurid
1 Ud × 591.55 (627.04 con costes indirectos) = 627.04

| Medición | Uds. | Parcial |
|---|---|---|
| Estanque tormentas | 1 | 1.00 |
| Total |  | 1 |

**P7COMCCTV4** Ud Servidor CCTV
1 Ud × 2816.44 (2985.43 con costes indirectos) = 2985.43

| Medición | Uds. | Parcial |
|---|---|---|
| Centro de control | 1 | 1.00 |
| Total |  | 1 |

**P7COMCCTV5** Ud Cámara visión nocturna IP-66+carcasa+columna y cimentación CCTV
8 Ud × 640.41 (678.83 con costes indirectos) = 5430.64

| Medición | Uds. | Parcial |
|---|---|---|
| Sala CCMs | 1 | 1.00 |
| Nave | 1 | 1.00 |
| Cámara húmeda+pozo | 1 | 1.00 |
| Exterior urbanización | 4 | 4.00 |
| Trafo | 1 | 1.00 |
| Total |  | 8 |

**P7COMCCTV8** Ud Formación y manuales sistema CCTV
1 Ud × 752.75 (797.92 con costes indirectos) = 797.92

| Medición | Uds. | Parcial |
|---|---|---|
| Estanque tormentas | 1 | 1.00 |
| Total |  | 1 |

**P7COMCCTV9** Ud Switch 3 puertos RJ45 para video IP y cámaras
2 Ud × 543.28 (575.88 con costes indirectos) = 1151.76

| Medición | Uds. | Parcial |
|---|---|---|
| Varios | 2 | 2.00 |
| Total |  | 2 |

###### A1.2.2.9.6 DETECCIÓN DE GASES (PR) (08/02/2008)
Importe: 12294.58

**P7GAS0001** ud Trans. O2 25%
2 ud × 1085.42 (1150.55 con costes indirectos) = 2301.10

| Medición | Uds. | Parcial |
|---|---|---|
| Nave | 1 | 1.00 |
| Cámara seca | 1 | 1.00 |
| Total |  | 2 |

**P7GAS0002** ud Trans. H2S 50 PPM
2 ud × 1085.42 (1150.55 con costes indirectos) = 2301.10

| Medición | Uds. | Parcial |
|---|---|---|
| Nave | 1 | 1.00 |
| Cámara seca | 1 | 1.00 |
| Total |  | 2 |

**P7GAS0003** ud Trans. CO 100 PPM
2 ud × 1085.42 (1150.55 con costes indirectos) = 2301.10

| Medición | Uds. | Parcial |
|---|---|---|
| Nave | 1 | 1.00 |
| Cámara seca | 1 | 1.00 |
| Total |  | 2 |

**P7GAS0004** ud Det gas Dräger Polytron 8310 IR d A o similar
1 ud × 1453.7 (1540.92 con costes indirectos) = 1540.92

**P7GAS0005** ud Sistema de control y alarma de gases
1 ud × 3246.58 (3441.37 con costes indirectos) = 3441.37

**P5COMCBL001A** m Cable multihilo coms. VHOV-K y VOV-K apantall.8x0,5mm2
60 m × 3.35 (3.55 con costes indirectos) = 213.00

| Medición | Uds. | Largo | Parcial |
|---|---|---|---|
| Nave | 1 | 30 | 30.00 |
| Cámara seca | 1 | 30 | 30.00 |
| Total |  |  | 60 |

**P5COMCBL001B** m Cable multihilo com. VHOV-K y VOV-K apantall. 8x1,5mm2
0 m × 4.21 (4.46 con costes indirectos) = 0.00

**P5ELE25PVC** m tubo. eléctricidad Polímero term libre de halógenos ríg M25
0 m × 1.41 (1.49 con costes indirectos) = 0.00

**P5ELE32PVC** m tubo. eléctricidad Polímero term libre de halógenos ríg M32
105 m × 1.41 (1.49 con costes indirectos) = 156.45

| Medición | Uds. | Largo | Parcial |
|---|---|---|---|
| Nave | 1 | 30 | 30.00 |
| Cámara seca | 1 | 30 | 30.00 |
| Tanque | 1 | 45 | 45.00 |
| Total |  |  | 105 |

**P5ELE25GALV** m Tubo galvanizado estanco 25 mm
0 m × 5.37 (5.69 con costes indirectos) = 0.00

**P5ELE32GALV** m Tubo galvanizado estanco 32 mm
6 m × 6.22 (6.59 con costes indirectos) = 39.54

| Medición | Uds. | Largo | Parcial |
|---|---|---|---|
| Varios | 3 | 2 | 6.00 |
| Total |  |  | 6 |

##### A1.2.2.10. INSTALACIÓN ELÉCTRICA (PR) (31/01/2000)
Importe: 576374.06

###### A1.2.2.10.1 TRABAJOS PREVIOS (PR) (08/10/2018)
Importe: 7234.5

**P5ELECING01** ud Ingeniería eléctrica diseño arquitectura multifilares EBAR
1 ud × 6825 (7234.5 con costes indirectos) = 7234.50

###### A1.2.2.10.2 ACOMETIDA Y LEGALIZACIÓN (PR) (20/07/2000)
Importe: 220374.74

**P5ELEC10001** l Gasoil grupo electrógeno provisional 630 KVA
0 l × 0.99 (1.05 con costes indirectos) = 0.00

**P5ELEC10002** día Generador eléctrico 630 KVA móvil
0 día × 673.31 (713.71 con costes indirectos) = 0.00

**P5ELEC10003** ud Operación de conexionado y desconexionados a trafo
0 ud × 231.4 (245.28 con costes indirectos) = 0.00

**P5ELECLM1EB01** Ud Conex. LMTS+ refuerzos+adaptación línea EB Los Barrios
0 Ud × 4534.24 (4806.29 con costes indirectos) = 0.00

**P5ELECLM1EB02** Ud Conex. LMTS+ refuerzos+adaptación línea EBPte Romano
1 Ud × 4122.04 (4369.36 con costes indirectos) = 4369.36

**P5ELECLM1EB03** Ud Conex. LMTS+ refuerzos+adaptación línea EB Guadacorte
0 Ud × 4379.66 (4642.44 con costes indirectos) = 0.00

**P5ELECLM1EB04** Ud Conex. LMTS+ refuerzos+adaptación línea EB s. Roque
0 Ud × 2164.07 (2293.91 con costes indirectos) = 0.00

**P5ELEBT** ud Legalización inst eléct. LBT+OCA en EBAR
1 ud × 3297.87 (3495.74 con costes indirectos) = 3495.74

**P5ELECMT** ud Legalización inst eléct.LAT+OCA en EBAR
1 ud × 2871.89 (3044.2 con costes indirectos) = 3044.20

**P5ELEC03ALUMB** ud Pyto. tramitación alumbrado público+tasas conexión
0 ud × 763.8 (809.63 con costes indirectos) = 0.00

**P5ELEBTALUMB** Ud Legalización de alumbrado público+OCA´s
1 Ud × 467.83 (495.9 con costes indirectos) = 495.90

**P9VAR1** ud Legalización y verificación de requerimientos CTE
1 ud × 2610.8 (2767.45 con costes indirectos) = 2767.45

**P5ELECS** ud Estudio de selectividad de protecciones
1 ud × 2198.58 (2330.49 con costes indirectos) = 2330.49

**P5ELECP** ud Estudio de Coordinación de protecciones
1 ud × 2198.58 (2330.49 con costes indirectos) = 2330.49

**P5ELE200X2H1** m Can. horm. PE 200 mm x2 (aceras) 0.65x1.0m
5 m × 49.02 (51.96 con costes indirectos) = 259.80

| Medición | Uds. | Parcial |
|---|---|---|
| Varios conex1 | 5 | 5.00 |
| Total |  | 5 |

**P5ELE200X2H2** m Can. horm. PE 200 mm x2 (calzadas) 0.65x1.3m
5 m × 50.65 (53.69 con costes indirectos) = 268.45

| Medición | Uds. | Largo | Parcial |
|---|---|---|---|
| Varios conex s/ compañía | 1 | 5 | 5.00 |
| Total |  |  | 5 |

**P5ELE200X4H1** m Can. horm. PE 200 mm x4 (aceras) 0.65x1.0m (28/10/2011)
900 m × 54.42 (57.69 con costes indirectos) = 51921.00
Canalización de línea de media tensión hormigonada en terrenos rústicos y/o ajardinados conformado por tubos 4x200mm PE normalizado para instalación eléctrica , incluso excavación en zanja en cualquier tipo de terreno de dimensiones mínimas 65 cm. de ancho y 100 cm. de profundidad, acopio de material o carga, transporte a vertedero, prisma hormigón HM20 según planos, relleno de cobertura arena, suelo seleccionado y suelo de adecuado procedentes de prestamos o de la excavación compactados al 95% del Proctor normal, instalada, transporte, montaje y conexionado a arquetas, incluso cinta indicador de instalación eléctrica de PVC, cables de acero pasa-guía y corchetes. Unidad totalmente instalada y terminada

| Código | Ud | Descripción | Rendimiento | Precio | Importe |
|---|---|---|---|---|---|
| MATELECBAN250 | ud | Banda señalización 250 mm PVC | 2 | 0.23 | 0.46 |
| MAT4HORHM20A1 | m³ | Hormigón HM-20/B/20/IIa a pie obra | 0.26 | 47.28 | 12.29 |
| MATAGUA | m³ | Agua | 0.08 | 0.71 | 0.06 |
| MAT1SUELO-1 | m³ | Suelo seleccionado s/ PG3 incl. tte. a obra | 0.7 | 2.01 | 1.41 |
| MATTUBPVCE200 | m | Tubo PVC 200 liso inst. elect | 4 | 2.7 | 10.80 |
| OTRO-CANON1 | m³ | Canon vertido+clasif.residuos+RCD (excav o demolic) | 1 | 2.69 | 2.69 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 54.42 |

| Medición | Uds. | Largo | Parcial |
|---|---|---|---|
| Acometida | 1 | 1121 | 1121.00 |
|  | -1 | 221 | -221.00 |
| Total |  |  | 900 |

**P5ELE200X4H2** m Can. horm. PE 200 mm x4 (calzadas) 0.65x1.3m (28/10/2011)
221 m × 53.35 (56.55 con costes indirectos) = 12497.55
Canalización de línea de media tensión hormigonada bajo acerados y pavimentos conformado por tubos 4x200mm PE normalizado para instalación eléctrica , incluso excavación en zanja en cualquier tipo de terreno de dimensiones mínimas 65 cm. de ancho y 130 cm. de profundidad, acopio de material o carga, transporte a vertedero, prisma hormigón HM20 según planos, relleno de cobertura arena, suelo seleccionado y suelo de adecuado procedentes de prestamos o de la excavación compactados al 95% del Proctor normal, instalada, transporte, montaje y conexionado a arquetas, incluso cinta indicador de instalación eléctrica de PVC, cables de acero pasa-guía y corchetes. Unidad totalmente instalada y terminada

| Código | Ud | Descripción | Rendimiento | Precio | Importe |
|---|---|---|---|---|---|
| MATELECBAN250 | ud | Banda señalización 250 mm PVC | 2 | 0.23 | 0.46 |
| MAT4HORHM20A1 | m³ | Hormigón HM-20/B/20/IIa a pie obra | 0.35 | 47.28 | 16.55 |
| MATAGUA | m³ | Agua | 0.08 | 0.71 | 0.06 |
| MAT1SUELO-1 | m³ | Suelo seleccionado s/ PG3 incl. tte. a obra | 0.7 | 2.01 | 1.41 |
| MATTUBPVCE200 | m | Tubo PVC 200 liso inst. elect | 2 | 2.7 | 5.40 |
| MAT4ENTIB | m² | Entibación monocodal y doble guía zanjas | 0.01 | 7.3 | 0.07 |
| OTRO-CANON1 | m³ | Canon vertido+clasif.residuos+RCD (excav o demolic) | 1 | 2.69 | 2.69 |
| MAO-002 | h | Encargado general | 0.002 | 20.46 | 0.04 |
| MAO-007 | h | Peón general | 0.7 | 16.6 | 11.62 |
| MAQ-002A3 | h | Retroexcavadora de orugas hidráulica 101/130 cv | 0.22 | 44.28 | 9.74 |
| MAQ-004A2 | h | Camión basculante 4x4 14 t. | 0.05 | 24.02 | 1.20 |
| MAQ-005A3 | h | Camión cisterna 10.000l | 0.035 | 29.27 | 1.02 |
| MAQ-007A1 | h | Compactador rulo vibrante autoprop. tandem 8t-10t | 0.012 | 36.13 | 0.43 |
| MAQ-003A4 | h | Pala cargadora oruga 100/131 CV | 0.06 | 44.28 | 2.66 |
|  |  | Total |  |  | 53.35 |

| Medición | Uds. | Largo | Parcial |
|---|---|---|---|
| Acometida calzada | 1 | 13 | 13.00 |
|  | 1 | 208 | 208.00 |
| Total |  |  | 221 |

**P5ELE200X2HT** m Can. horm. PE 200x2+3x65mm (calzadas) 0.65x1.3m
0 m × 59.87 (63.46 con costes indirectos) = 0.00

**P5ELE160X2HT1** m Can. horm. PVC160x2 +3x63mm (aceras) 0.6x0.9m
0 m × 51.31 (54.39 con costes indirectos) = 0.00

**P5ELE160X2HT2** m Can. horm. PVC160x2 +3x63mm (calzada) 0.6x1.3m
0 m × 55.64 (58.98 con costes indirectos) = 0.00

**P5ELE160X2R** m Can. cama arena PVC 160 mm x2 (rustico) 0.4x1.0m
0 m × 38.97 (41.31 con costes indirectos) = 0.00

**P5ELE160X4R** m Can. cama arena PVC 160 mm x4 (rústico) 0.4x1.0m
0 m × 44.44 (47.11 con costes indirectos) = 0.00

**P5ELEZ160X2H** m Can. horm. PVC 160 mm x2 (calzadas) 0.4x1.0m
0 m × 46.18 (48.95 con costes indirectos) = 0.00

**P5ELE160X4H** m Can. horm. PVC 160 mm x4 (calzadas) 0.4x1.0m
0 m × 53.09 (56.28 con costes indirectos) = 0.00

**P5ELE110X4H** m Can. horm. PVC 110 mm x4 (calzadas) 0.4x1.0m
0 m × 42.87 (45.44 con costes indirectos) = 0.00

**P5ELE110X2H** m Can. horm. PVC 110 mm x2 (calzadas) 0.4x1.0m
0 m × 39.05 (41.39 con costes indirectos) = 0.00

**P5ELEM4X25TT** m Manguera electrica 4 x 25 + TT mm2 Cu
0 m × 13.41 (14.21 con costes indirectos) = 0.00

**P5ELEM4X50TT** m Manguera electrica 4 x 50 + TT mm2 Cu
0 m × 32.68 (34.64 con costes indirectos) = 0.00

**P5ELEM1X16TT** m Manguera electrica 1 x 16 mm2 Cu
0 m × 5.56 (5.89 con costes indirectos) = 0.00

**P5ELEM1X35TT** m Manguera electrica 1 x 35 mm2 Cu
0 m × 6.7 (7.1 con costes indirectos) = 0.00

**P5ELEM1X70** m Manguera electrica 1 x 70 mm2 Cu
0 m × 10.85 (11.5 con costes indirectos) = 0.00

**P5ELEM1X95A** m Manguera electrica 1 x 95 Al mm2
0 m × 10.84 (11.49 con costes indirectos) = 0.00

**P5ELEM1X95** m Manguera electrica 1 x 95 mm2 Cu
0 m × 14.96 (15.86 con costes indirectos) = 0.00

**P5ELEM1X95TT** m Manguera electrica 1 x 95 TT mm2
0 m × 14.96 (15.86 con costes indirectos) = 0.00

**P5ELEM1X120A** m Manguera electrica 1 x 120 Al mm2
0 m × 16.02 (16.98 con costes indirectos) = 0.00

**P5ELEM1X150A** m Manguera electrica 1 x 150 Al mm2
0 m × 14.69 (15.57 con costes indirectos) = 0.00

**P5ELEM1X150** m Manguera electrica 1 x 150 mm2 Cu
0 m × 24.42 (25.89 con costes indirectos) = 0.00

**P5ELEM1X240A** m Manguera electrica 1 x 240 Al mm2
6726 m × 18.28 (19.38 con costes indirectos) = 130349.88

| Medición | Uds. | Largo | Parcial |
|---|---|---|---|
| Cable (3x2x240) | 6 | 1121 | 6726.00 |
| Anillo s/ Compañía** |  |  |  |
| Total |  |  | 6726 |

**P5ARQPREF2.0E** Ud Arqueta MT prefabricada inst. elect. 110x110x160 con tapa FD
0 Ud × 270.54 (286.77 con costes indirectos) = 0.00

**P5ARQPREF2.A1** Ud Arqueta MT prefabricada inst. elect. A1 con tapa FD
23 Ud × 242.36 (256.9 con costes indirectos) = 5908.70

**P5ARQPREF2.A2** Ud Arqueta MT prefabricada inst. elect. A2 con tapa FD
1 Ud × 316.73 (335.73 con costes indirectos) = 335.73

| Medición | Uds. | Parcial |
|---|---|---|
| Arqueta previa a trafo | 1 | 1.00 |
| Total |  | 1 |

**P5ELEM95X54TT** m Manguera RZ 0,6/1 KV 3x95 mm2+54TT aéreo Al
0 m × 20.76 (22.01 con costes indirectos) = 0.00

**P5ELECLM3B** Ud Cuadro seccionador y pararrayos de derivación de línea MT Subt
0 Ud × 767.67 (813.73 con costes indirectos) = 0.00

**P5ELECLM2** ud Apoyo de entronque, derivación o final de línea +P.Tierra+Ciment
0 ud × 2341.05 (2481.51 con costes indirectos) = 0.00

**P5ELECLMT3** m Conductor Aluminio Acero LA-56
0 m × 4.1 (4.35 con costes indirectos) = 0.00

###### A1.2.2.10.3 TRANSFORMADOR Y GENERADOR (PR) (31/01/2000)
Importe: 115078.02

**P1MT04F** m³ Construcción cama de arena en tuberías
0.47 m³ × 13.33 (14.13 con costes indirectos) = 6.64

| Medición | Uds. | Largo | Ancho | Alto | Parcial |
|---|---|---|---|---|---|
| Apoyo trafo | 1 | 5 | 3 | 0.01 | 0.15 |
| Apoyo generador | 1 | 7 | 4.5 | 0.01 | 0.32 |
| Total |  |  |  |  | 0.47 |

**P1MT03B1** m³ Excavación localizadas medio-duro+agotam+Tte vertedero
40.8 m³ × 3.86 (4.09 con costes indirectos) = 166.87

| Medición | Uds. | Largo | Ancho | Alto | Parcial |
|---|---|---|---|---|---|
| Apoyo trafo | 1 | 6 | 4 | 0.6 | 14.40 |
| Apoyo generador | 1 | 8 | 5.5 | 0.6 | 26.40 |
| Total |  |  |  |  | 40.8 |

**P1MT04A** m³ Rellenos localizado con suelos proc. préstamo selec. 33 mm 95%PN
15.78 m³ × 5.06 (5.36 con costes indirectos) = 84.58

| Medición | Uds. | Largo | Ancho | Alto | Parcial |
|---|---|---|---|---|---|
| Apoyo trafo | 1 | 6 | 4 | 0.6 | 14.40 |
| Apoyo generador | 1 | 8 | 5.5 | 0.6 | 26.40 |
| Apoyo trafo | -1 | 4.8 | 2.5 | 0.6 | -7.20 |
| Apoyo generador | -1 | 6.6 | 4.5 | 0.6 | -17.82 |
| Total |  |  |  |  | 15.78 |

**P1MT04D** m³ Rellenos localizado con material filtrante 40/80 95%PN
0 m³ × 11.03 (11.69 con costes indirectos) = 0.00

**P1MT04B** m³ Rellenos localizado con suelos proc. excav 150 mm 95%PN
0 m³ × 2.99 (3.17 con costes indirectos) = 0.00

**P4HG-002A** m³ Hormigón HL-150/P/20 Elementos horizontales y verticales
0 m³ × 46.19 (48.96 con costes indirectos) = 0.00

**P4HG-002C** m³ Hormigón HM-20/B/20/III y IV-Qb SR horizontales y verticales
13.6 m³ × 57.65 (61.11 con costes indirectos) = 831.10

| Medición | Uds. | Largo | Ancho | Alto | Parcial |
|---|---|---|---|---|---|
| Varios losa |  |  |  |  |  |
| Apoyo trafo | 1 | 6 | 4 | 0.2 | 4.80 |
| Apoyo generador | 1 | 8 | 5.5 | 0.2 | 8.80 |
| Total |  |  |  |  | 13.6 |

**P4HG-003A** m³ Hormigón HA-25/B/20/IIa
0 m³ × 60.54 (64.17 con costes indirectos) = 0.00

**P4HG-004A** m³ Hormigón HA-30/B/20/IIIa y 30/B/12/IIIa
0 m³ × 73.09 (77.48 con costes indirectos) = 0.00

**P4ETT-004E-E1** m² Encof/desenc. Cimientos OCULTOS
0 m² × 13.55 (14.36 con costes indirectos) = 0.00

**P4ETT-002** kg Acero B-500-S
1251.2 kg × 1.32 (1.4 con costes indirectos) = 1751.68

| Medición | Uds. | Largo | Ancho | Alto | Parcial |
|---|---|---|---|---|---|
| Apoyo trafo | 2 | 6 | 4 | 9.2 | 441.60 |
| Apoyo generador | 2 | 8 | 5.5 | 9.2 | 809.60 |
| Total |  |  |  |  | 1251.2 |

**P5BORD1** m Bordillo hormigón 17x30
0 m × 12.5 (13.25 con costes indirectos) = 0.00

**P5PAV1B** m² Pav. solado acerado baldosa 33x33x4+10 HM20
0 m² × 23.57 (24.98 con costes indirectos) = 0.00

**P5ELEARQ1X1TF** Ud Arqueta estanca 1.0x1.0x1.5+ tapa funcición recogida de ace
1 Ud × 339.48 (359.85 con costes indirectos) = 359.85

**P5ELECASTRAF0** Ud Caseta normalizada trafo 25-160 KVa
0 Ud × 3017.91 (3198.98 con costes indirectos) = 0.00

**P5ELECASTRAF1** Ud Caseta normalizada trafo 160-630 KVa
1 Ud × 7024.77 (7446.26 con costes indirectos) = 7446.26

**P5ELECASTRAF4** Ud Caseta normalizada trafo 2000 KVa+100 KVA auxiliar
0 Ud × 11145.01 (11813.71 con costes indirectos) = 0.00

**P5ELECAS01A** ud Caseta pref. modular (3,1X4,75X3.3m)
0 ud × 7024.77 (7446.26 con costes indirectos) = 0.00

**P5ELECAS02A** ud Caseta pref. modular (3,8X6.5X3.3m)
1 ud × 11145.01 (11813.71 con costes indirectos) = 11813.71

| Medición | Uds. | Parcial |
|---|---|---|
| Generador | 1 | 1.00 |
| Total |  | 1 |

**P5ELECGEN125** ud Generador eléctrico 125kVA supersilencioso+cuadro elec+conmutado
0 ud × 14978.6 (15877.32 con costes indirectos) = 0.00

**P5ELECGEN250** ud Generador eléctrico 250kVA supersilencioso+cuadro elec+conmutado
0 ud × 17034.77 (18056.86 con costes indirectos) = 0.00

**P5ELECGEN400** ud Generador eléctrico 400kVA supersilencioso+cuadro elec+conmutado
1 ud × 41517.87 (44008.94 con costes indirectos) = 44008.94

**P5ELECGEN630** ud Generador eléctrico 630kVA supersilencioso+cuadro elec+conmutado
0 ud × 48417.81 (51322.88 con costes indirectos) = 0.00

**P5ELETRAF50** ud Transformador de potencia trifásico 50 kVA
0 ud × 2882.12 (3055.05 con costes indirectos) = 0.00

**P5ELETRAF25** Ud Transformador 25KVA trifásico en aceite, llenado integral
0 Ud × 1823.23 (1932.62 con costes indirectos) = 0.00

**P5ELETRAF100** Ud Transformador 100KVA trifásico en aceite, llenado integral
0 Ud × 2750.74 (2915.78 con costes indirectos) = 0.00

**P5ELETRAF160** Ud Transformador 160KVA trifásico en aceite, llenado integral
0 Ud × 3689.96 (3911.36 con costes indirectos) = 0.00

**P5ELETRAF250** Ud Transformador 250KVA trifásico en aceite, llenado integral
0 Ud × 4949.32 (5246.28 con costes indirectos) = 0.00

**P5ELETRAF400** Ud Transformador 400KVA trifásico en aceite, llenado integral
1 Ud × 5945.56 (6302.29 con costes indirectos) = 6302.29

**P5ELETRAF630** ud Transformador 630KVA trifásico en aceite, llenado integral
0 ud × 9553.64 (10126.86 con costes indirectos) = 0.00

**P5ELETRAF630S** ud Transformador 630KVA seco
0 ud × 18027.48 (19109.13 con costes indirectos) = 0.00

**P5ELETRA1000** ud Transformador 1000KVA trifásico en aceite, llenado integral
0 ud × 11998.19 (12718.08 con costes indirectos) = 0.00

**P5ELETRAF1250** ud Transformador1250KVA trifásico en aceite, llenado integral
0 ud × 14107.59 (14954.05 con costes indirectos) = 0.00

**P5ELETRAF1600** ud Transformador 1600KVA trifásico en aceite, llenado integral
0 ud × 22961.54 (24339.23 con costes indirectos) = 0.00

**P5ELETRAF2000** Ud Transformador 2000KVA trifásico en aceite, llenado integral
0 Ud × 22507.96 (23858.44 con costes indirectos) = 0.00

**P5ELECBATC25** Ud Bateria de condensadores (25KVAR)
1 Ud × 1081.14 (1146.01 con costes indirectos) = 1146.01

| Medición | Uds. | Parcial |
|---|---|---|
| Compenación de trafo 400 KVA | 1 | 1.00 |
| Total |  | 1 |

**P5ELECBATC36** Ud Bateria de condensadores (36 KVAR)
0 Ud × 1349.97 (1430.97 con costes indirectos) = 0.00

**P5ELETRAF2** Ud Interconexión de celda de protección a transformador
1 Ud × 315.63 (334.57 con costes indirectos) = 334.57

**P5ELETRAF3** Ud Termómetro de esfera de 2 contactos
0 Ud × 174.8 (185.29 con costes indirectos) = 0.00

**P5ELETRAF13** Ud Cuadro de alarmas y señalización de defectos del centro de trans
1 Ud × 2274.64 (2411.12 con costes indirectos) = 2411.12

**P5ELETRAF5A** Ud Conjunto material de protección y señalización transformador
1 Ud × 113.49 (120.3 con costes indirectos) = 120.30

**P5ELETRAF5C** Ud Equipamiento auxiliar centro de transformación hasta 630 KVA
1 Ud × 687.06 (728.28 con costes indirectos) = 728.28

**P5ELETRAF5D** Ud Equipamiento auxiliar centro de transformación 2000 KVA
0 Ud × 1855.09 (1966.4 con costes indirectos) = 0.00

**P5ELETRAF5E** ud Conjunto de accesorios de seguridad y maniobra para CT
1 ud × 406.21 (430.58 con costes indirectos) = 430.58

**P5ELETRAF6** Ud Celda de e/s tipo 24-20KV 400A/16K manual
1 Ud × 2559.79 (2713.38 con costes indirectos) = 2713.38

| Medición | Uds. | Parcial |
|---|---|---|
| Celda de paso 20 KV | 1 | 1.00 |
| Total |  | 1 |

**P5ELETRAF7B** Ud Cel.met.de protec general int.aut.,24-20 kV,400.Amp 16 KA manual
1 Ud × 5125.66 (5433.2 con costes indirectos) = 5433.20

**P5ELETRAF7** Ud Celda metálica de protección 24-20kv 400A tipo CGM24 -CMP-F
1 Ud × 1916.19 (2031.16 con costes indirectos) = 2031.16

**P5ELETRAF8** Ud Celda de medid 24-20KV CGM-24 con 3 transfor
1 Ud × 5850.39 (6201.41 con costes indirectos) = 6201.41

**P5ELETRAF8A** ud Celda seccionamiento barras 24 KV/20KV/16KV 400 Amp, manual
3 ud × 2011.37 (2132.05 con costes indirectos) = 6396.15

**P5ELETRAF8B** Ud Interconexión de celdas protección a transformadores en MT. Com
1 Ud × 458.48 (485.99 con costes indirectos) = 485.99

**P5ELETRAF9** Ud Armario mural contadores de medida+comunicación remota
1 Ud × 836.35 (886.53 con costes indirectos) = 886.53

**P5ELETRAF10** Ud Comunicaciones Trafos
1 Ud × 2241.02 (2375.48 con costes indirectos) = 2375.48

| Medición | Uds. | Parcial |
|---|---|---|
| DP** compañía | 1 | 1.00 |
| Total |  | 1 |

**P5ELETRAF11** Ud Puesta en servicio del telecontrol de LMT
1 Ud × 4143.9 (4392.53 con costes indirectos) = 4392.53

| Medición | Uds. | Parcial |
|---|---|---|
| DP** compañía | 1 | 1.00 |
| Total |  | 1 |

**P5ELEC10003** ud Operación de conexionado y desconexionados a trafo
1 ud × 231.4 (245.28 con costes indirectos) = 245.28

**P5ELETRAF12** Ud Verificación de trabajos instalación de transformadores
1 Ud × 312.76 (331.53 con costes indirectos) = 331.53

**P5ELETRAF4D** Ud Puesta a tierra del Centro de Transformación
0 Ud × 1015.31 (1076.23 con costes indirectos) = 0.00

**P5ELETRAF4E** Ud Puesta a tierra del Centro de Transformación hasta 630 KVA
2 Ud × 971.96 (1030.28 con costes indirectos) = 2060.56

| Medición | Uds. | Parcial |
|---|---|---|
| Trafo | 1 | 1.00 |
| Grupo | 1 | 1.00 |
| Total |  | 2 |

**P5ELECTT0** ud Informe resultados ejecución toma tierra
2 ud × 91.66 (97.16 con costes indirectos) = 194.32

| Medición | Uds. | Parcial |
|---|---|---|
| TRafo | 1 | 1.00 |
| grupo | 1 | 1.00 |
| Total |  | 2 |

**PELETRAF15** ud Elementos metalicos del CT
1 ud × 3195.96 (3387.72 con costes indirectos) = 3387.72

###### A1.2.2.10.4 CUADROS ELÉCTRICOS (PR) (18/11/2011)
Importe: 133335.53

**P5ELECGMED** ud Armario Prot/Med/Secc. 1 TRIF.+R
0 ud × 422.96 (448.34 con costes indirectos) = 0.00

**P5ELECDS1** ud Descargador de sobretensiones tipo I+II
1 ud × 340.09 (360.5 con costes indirectos) = 360.50

**P5ELECGBT1A** ud CGBT Modulo acometida+aparamenta (EBAR los Barrios)
0 ud × 9667.96 (10248.04 con costes indirectos) = 0.00

**P5ELECGBT1B** ud CGBT Modulo acometida+aparamenta (EBAR Pte Romano)
1 ud × 9322.95 (9882.33 con costes indirectos) = 9882.33

**P5ELECGBT1C** ud CGBT Modulo acometida+aparamenta (EBAR Guadacorte)
0 ud × 9322.95 (9882.33 con costes indirectos) = 0.00

**P5ELECGBT1D** ud CGBT Modulo acometida+aparamenta (EBAR San Roque)
0 ud × 9667.96 (10248.04 con costes indirectos) = 0.00

**P5ELECGBT2A** Ud CCM EBAR Los Barrios
0 Ud × 44816.53 (47505.52 con costes indirectos) = 0.00

**P5ELECGBT2B** Ud CCM EBAR Pte Romano
1 Ud × 43411.99 (46016.71 con costes indirectos) = 46016.71

**P5ELECGBT2C** Ud CCM EBAR Guadacorte
0 Ud × 56381.37 (59764.25 con costes indirectos) = 0.00

**P5ELECGBT2D** Ud CCM EBARSan Roque
0 Ud × 44816.53 (47505.52 con costes indirectos) = 0.00

**P5ELECGBT2E** Ud CCM EBAR Carteya
0 Ud × 6117.71 (6484.77 con costes indirectos) = 0.00

**P5ELECGBT3A** ud CGBT EBAR CCM trituración con PLC integrado
0 ud × 6791.51 (7199 con costes indirectos) = 0.00

**P5ELECGBT6A** ud CGBT EBAR CCM Rejas-S/F con PLC integrado
1 ud × 7836.36 (8306.54 con costes indirectos) = 8306.54

**P5ELECGBT4A** ud CGBT desodoriz&ventilac. con PLC integrado (Los Barrios)
0 ud × 5027.09 (5328.72 con costes indirectos) = 0.00

**P5ELECGBT4B** ud CGBT desodoriz&ventilac. con PLC integrado (Pte Romano)
1 ud × 4977.81 (5276.48 con costes indirectos) = 5276.48

**P5ELECGBT4C** ud CGBT desodoriz&ventilac. con PLC integrado (Guadacorte)
0 ud × 4287.81 (4545.08 con costes indirectos) = 0.00

**P5ELECGBT4D** ud CGBT desodoriz&ventilac. con PLC integrado (San Roque)
0 ud × 5027.09 (5328.72 con costes indirectos) = 0.00

**P5ELECGBT4E** ud CGBT desodoriz&ventilac. con PLC integrado (Carteya)
0 ud × 2612.13 (2768.86 con costes indirectos) = 0.00

**P5ELECGBT5A** ud CGBT Cuadro serv. aux. alumbrado y fuerza (EBAR Los Barrios)
0 ud × 6259.22 (6634.77 con costes indirectos) = 0.00

**P5ELECGBT5B** ud CGBT Cuadro serv. aux. alumbrado y fuerza (EBAR Pte Romano)
1 ud × 5864.95 (6216.85 con costes indirectos) = 6216.85

**P5ELECGBT5C** ud CGBT Cuadro serv. aux. alumbrado y fuerza (EBAR Guadacorte)
0 ud × 4879.24 (5171.99 con costes indirectos) = 0.00

**P5ELECGBT5D** ud CGBT Cuadro serv. aux. alumbrado y fuerza (EBAR S. Roque)
0 ud × 6259.22 (6634.77 con costes indirectos) = 0.00

**P5ELECGBT5E** ud CGBT Cuadro serv. aux. alumbrado y fuerza (EBAR S. Carteya)
0 ud × 1675.7 (1776.24 con costes indirectos) = 0.00

**P5ELECGBT7A** ud CGBT Cuadro Limpieza (EBAR los Barrios)
0 ud × 6259.22 (6634.77 con costes indirectos) = 0.00

**P5ELECGBT7B** ud CGBT Cuadro Limpieza (EBAR Pte Romano)
1 ud × 4287.81 (4545.08 con costes indirectos) = 4545.08

**P5ELECGBT7C** ud CGBT Cuadro Limpieza (EBAR Guadacorte)
0 ud × 4977.81 (5276.48 con costes indirectos) = 0.00

**P5ELECGBT7D** ud CGBT Cuadro Limpieza (EBAR S. Roque)
0 ud × 6259.22 (6634.77 con costes indirectos) = 0.00

**P5ELECVAR03** ud Variadores de frecuencia 3 kW
0 ud × 456.87 (484.28 con costes indirectos) = 0.00

**P5ELECVAR07** ud Variadores de frecuencia 7,5 kW
0 ud × 1116.81 (1183.82 con costes indirectos) = 0.00

**P5ELECVAR11** ud Variadores de frecuencia 11 kW
0 ud × 1978.78 (2097.51 con costes indirectos) = 0.00

**P5ELECVAR18** ud Variadores de frecuencia 18 kW
1 ud × 2639.73 (2798.11 con costes indirectos) = 2798.11

| Medición | Uds. | Parcial |
|---|---|---|
| Desodorización | 1 | 1.00 |
| Nota adopta escalón superior |  |  |
| Total |  | 1 |

**P5ELECVAR22** ud Variadores de frecuencia 22-24kW
3 ud × 3451.93 (3659.05 con costes indirectos) = 10977.15

| Medición | Uds. | Parcial |
|---|---|---|
| Bombas tipo-2 escalón superior | 3 | 3.00 |
| Total |  | 3 |

**P5ELECVAR37** ud Variadores de frecuencia 37 kW
0 ud × 3858.05 (4089.53 con costes indirectos) = 0.00

**P5ELECVAR48** Ud. Variadores de frecuencia 48 Kw
0 Ud. × 3745.68 (3970.42 con costes indirectos) = 0.00

**P5ELECVAR55** ud Variadores de frecuencia 55 kW
0 ud × 5584.02 (5919.06 con costes indirectos) = 0.00

**P5ELECVAR75** Ud. Variadores de frecuencia 75 Kw
0 Ud. × 7392.79 (7836.36 con costes indirectos) = 0.00

**P5ELECVAR90** Ud. Variadores de frecuencia 90Kw
0 Ud. × 7616.8 (8073.81 con costes indirectos) = 0.00

**P5ELECVAR110** ud Variadores de frecuencia 110kW
3 ud × 10152.76 (10761.93 con costes indirectos) = 32285.79

**P5ELECVAR150** ud Variadores de frecuencia 150 kW
0 ud × 12183.3 (12914.3 con costes indirectos) = 0.00

**P5ELECVAR220** ud Variadores de frecuencia 220 kW
0 ud × 15026.09 (15927.66 con costes indirectos) = 0.00

**P5ELECVAR250** ud Variadores de frecuencia 250 kW
0 ud × 16752.05 (17757.17 con costes indirectos) = 0.00

**P5ELECVAR400** Ud. Variadores de frecuencia 400 Kw
0 Ud. × 21685.5 (22986.63 con costes indirectos) = 0.00

**P5ELECVAR1A** Ud. Armario variadores de frecuencia EBAR los Barrios
0 Ud. × 3910.79 (4145.44 con costes indirectos) = 0.00

**P5ELECVAR1B** Ud. Armarios variadores de frecuencia EBAR Pte Romano
1 Ud. × 3910.79 (4145.44 con costes indirectos) = 4145.44

**P5ELECVAR1C** Ud. Armarios variadores de frecuencia EBAR Guadacorte
0 Ud. × 3910.79 (4145.44 con costes indirectos) = 0.00

**P5ELECVAR1D** Ud. Armarios variadores de frecuencia EBAR S. Roque
0 Ud. × 3910.79 (4145.44 con costes indirectos) = 0.00

**P5ELECBATC10** Ud Bateria de condensadores (10KVAR)
0 Ud × 812.31 (861.05 con costes indirectos) = 0.00

**P5ELECBATC18** Ud Bateria de condensadores (18KVAR)
0 Ud × 964.7 (1022.58 con costes indirectos) = 0.00

**P5ELECBATC25** Ud Bateria de condensadores (25KVAR)
0 Ud × 1081.14 (1146.01 con costes indirectos) = 0.00

**P5ELECBATC36** Ud Bateria de condensadores (36 KVAR)
0 Ud × 1349.97 (1430.97 con costes indirectos) = 0.00

**P5ELECBATC40** Ud Bateria de condensadores (40 KVAR)
1 Ud × 1439.58 (1525.95 con costes indirectos) = 1525.95

**P5ELECBATC58** ud Batería condensadores (58 kVAr)
0 ud × 1478.57 (1567.28 con costes indirectos) = 0.00

**P5ELECBATC90** Ud Bateria de condensadores (90 KVAR)
0 Ud × 1932.43 (2048.38 con costes indirectos) = 0.00

**P5ELECBATC112** Ud Bateria de condensadores (112 KVAR)
0 Ud × 2470.09 (2618.3 con costes indirectos) = 0.00

**P5ELECBATC185** Ud Bateria de condensadores (185 KVAR)
0 Ud × 3276.57 (3473.16 con costes indirectos) = 0.00

**P5ELECBATC210** Ud Bateria de condensadores (210kvar)
0 Ud × 4172.67 (4423.03 con costes indirectos) = 0.00

| Medición | Parcial |
|---|---|
| Inst. nueva |  |
| Total | 0 |

**P5ELECBATC340** ud Bateria de condesadores (340 kVAr)
0 ud × 6407.08 (6791.5 con costes indirectos) = 0.00

**P5ELECBATC550** Ud Bateria de condensadores (550 KVAR)
0 Ud × 9101.19 (9647.26 con costes indirectos) = 0.00

**P5ELE10** ud Caja EEXD con pulsador marcha y emergencia
10 ud × 94.21 (99.86 con costes indirectos) = 998.60

| Medición | Uds. | Parcial |
|---|---|---|
| Varios CCM | 10 | 10.00 |
| Total |  | 10 |

###### A1.2.2.10.5 CANALIZACIONES, ARQUETAS Y BANDEJAS (PR) (08/02/2008)
Importe: 27297.28

**P1MT06E** m² Corte junta diamante y apertura hueco.
5.6 m² × 68.57 (72.68 con costes indirectos) = 407.01

| Medición | Uds. | Largo | Parcial |
|---|---|---|---|
| Varios pasos | 8 | 0.7 | 5.60 |
| Total |  |  | 5.6 |

**P35RALUM02** m Canaliz alumbrado conducto Ø90 mm+tendido línea elec.4x6mm2+TT
0 m × 18.63 (19.75 con costes indirectos) = 0.00

**P5ELE90X1** m Can.tubo cam arena PVC 90x1 (calzadas) 0.4x1.0m
10 m × 7.13 (7.56 con costes indirectos) = 75.60

| Medición | Uds. | Largo | Parcial |
|---|---|---|---|
| Varios conex. alumbrado | 10 | 1 | 10.00 |
| Total |  |  | 10 |

**P5ELE90X2** m Can. cama arena PVC 90x2 (calzadas) 0.4x1.0m
5 m × 8.1 (8.59 con costes indirectos) = 42.95

| Medición | Uds. | Largo | Parcial |
|---|---|---|---|
| Varios alumbrado | 1 | 5 | 5.00 |
| Total |  |  | 5 |

**P5ELE110X2** m Can. cama arena PVC 110 mm x 2 (calzadas) 0.4x1.0m
10 m × 15.42 (16.35 con costes indirectos) = 163.50

| Medición | Uds. | Largo | Parcial |
|---|---|---|---|
| Varios alumbrado | 1 | 10 | 10.00 |
| Total |  |  | 10 |

**P5ELE110X4** m Can. cama arena PVC 110x4 (calzadas) 0.4x1.0m
0 m × 19.24 (20.39 con costes indirectos) = 0.00

**P5ELE110X2H** m Can. horm. PVC 110 mm x2 (calzadas) 0.4x1.0m
4 m × 39.05 (41.39 con costes indirectos) = 165.56

| Medición | Uds. | Largo | Parcial |
|---|---|---|---|
| conex caudalím | 1 | 4 | 4.00 |
| Total |  |  | 4 |

**P5ELE110X4H** m Can. horm. PVC 110 mm x4 (calzadas) 0.4x1.0m
0 m × 42.87 (45.44 con costes indirectos) = 0.00

**P5ELE160X2R** m Can. cama arena PVC 160 mm x2 (rustico) 0.4x1.0m
0 m × 38.97 (41.31 con costes indirectos) = 0.00

**P5ELE160X4R** m Can. cama arena PVC 160 mm x4 (rústico) 0.4x1.0m
0 m × 44.44 (47.11 con costes indirectos) = 0.00

**P5ELE160X4H** m Can. horm. PVC 160 mm x4 (calzadas) 0.4x1.0m
0 m × 53.09 (56.28 con costes indirectos) = 0.00

**P5ELE160X2HT1** m Can. horm. PVC160x2 +3x63mm (aceras) 0.6x0.9m
0 m × 51.31 (54.39 con costes indirectos) = 0.00

**P5ELE160X2HT2** m Can. horm. PVC160x2 +3x63mm (calzada) 0.6x1.3m
5 m × 55.64 (58.98 con costes indirectos) = 294.90

| Medición | Uds. | Largo | Parcial |
|---|---|---|---|
| Varios | 1 | 5 | 5.00 |
| Total |  |  | 5 |

**P5ELE160X4HT1** m Can. horm. PVC160x4 +3x63mm (aceras) 0.6x0.9m
0 m × 56.33 (59.71 con costes indirectos) = 0.00

**P5ELE160X4HT2** m Can. horm. PVC160x4 +3x63mm (calzada) 0.6x1.3m
64 m × 60.66 (64.3 con costes indirectos) = 4115.20

| Medición | Uds. | Largo | Parcial |
|---|---|---|---|
| Conex. trafo | 1 | 46 | 46.00 |
| Conex. Generador | 1 | 18 | 18.00 |
| Total |  |  | 64 |

**P5ELE200X2H1** m Can. horm. PE 200 mm x2 (aceras) 0.65x1.0m
0 m × 49.02 (51.96 con costes indirectos) = 0.00

**P5ELE200X2H2** m Can. horm. PE 200 mm x2 (calzadas) 0.65x1.3m
0 m × 50.65 (53.69 con costes indirectos) = 0.00

**P5ELE200X2HT** m Can. horm. PE 200x2+3x65mm (calzadas) 0.65x1.3m
0 m × 59.87 (63.46 con costes indirectos) = 0.00

**P5ELE16GALV** Ud Tubo galvanizado estanco 16 mm
0 Ud × 4.23 (4.48 con costes indirectos) = 0.00

**P5ELE20GALV** m Tubo galvanizado estanco 20 mm
0 m × 4.98 (5.28 con costes indirectos) = 0.00

**P5ELE25GALV** m Tubo galvanizado estanco 25 mm
0 m × 5.37 (5.69 con costes indirectos) = 0.00

**P5ELE32GALV** m Tubo galvanizado estanco 32 mm
0 m × 6.22 (6.59 con costes indirectos) = 0.00

**P5ELE40GALV** m Tubo galvanizado estanco 40mm
0 m × 7.04 (7.46 con costes indirectos) = 0.00

**P5ELE50GALV** m Tubo galvanizado estanco 50mm
0 m × 7.73 (8.19 con costes indirectos) = 0.00

**P5ELE63GALV** m Tubo galvanizado estanco 63mm
0 m × 10.83 (11.48 con costes indirectos) = 0.00

**P5ELEBAND0** m Bandeja PVC400x60mm
20 m × 31 (32.86 con costes indirectos) = 657.20

| Medición | Uds. | Largo | Parcial |
|---|---|---|---|
| s/med | 1 | 20 | 20.00 |
| Total |  |  | 20 |

**P5ELEBAND1** m Bandeja PVC 300x60mm
255 m × 26.19 (27.76 con costes indirectos) = 7078.80

| Medición | Uds. | Largo | Parcial |
|---|---|---|---|
| s/ med | 1 | 255 | 255.00 |
| Total |  |  | 255 |

**P5ELEBAND2** m Bandeja PVC 200x60mm
125 m × 17.26 (18.3 con costes indirectos) = 2287.50

| Medición | Uds. | Largo | Parcial |
|---|---|---|---|
| s/ med | 1 | 125 | 125.00 |
| Total |  |  | 125 |

**P5ELEBAND3** m Bandeja PVC 100x60mm
179 m × 8.32 (8.82 con costes indirectos) = 1578.78

| Medición | Uds. | Largo | Parcial |
|---|---|---|---|
| s/med | 1 | 179 | 179.00 |
| Total |  |  | 179 |

**P5ELE16PVC** m tubo. eléctricidad Polímero term libre de halógenos ríg M16
5 m × 1.04 (1.1 con costes indirectos) = 5.50

| Medición | Uds. | Largo | Parcial |
|---|---|---|---|
| Varios s/ nec | 1 | 5 | 5.00 |
| Total |  |  | 5 |

**P5ELE20PVC** m tubo. eléctricidad Polímero term libre de halógenos ríg M20
5 m × 1.15 (1.22 con costes indirectos) = 6.10

| Medición | Uds. | Largo | Parcial |
|---|---|---|---|
| varios s/ nec | 1 | 5 | 5.00 |
| Total |  |  | 5 |

**P5ELE25PVC** m tubo. eléctricidad Polímero term libre de halógenos ríg M25
965 m × 1.41 (1.49 con costes indirectos) = 1437.85

| Medición | Uds. | Largo | Parcial |
|---|---|---|---|
| s/med | 1 | 965 | 965.00 |
| Total |  |  | 965 |

**P5ELE32PVC** m tubo. eléctricidad Polímero term libre de halógenos ríg M32
29 m × 1.41 (1.49 con costes indirectos) = 43.21

| Medición | Uds. | Largo | Parcial |
|---|---|---|---|
| s/med | 1 | 29 | 29.00 |
| Total |  |  | 29 |

**P5ELE40PVC** m tubo. eléctricidad Polímero term libre de halógenos ríg M40
5 m × 1.58 (1.67 con costes indirectos) = 8.35

| Medición | Uds. | Largo | Parcial |
|---|---|---|---|
| varios s/ nec | 1 | 5 | 5.00 |
| Total |  |  | 5 |

**P5ELE50PVC** m tubo. eléctricidad Polímero term libre de halógenos ríg M50
195 m × 1.7 (1.8 con costes indirectos) = 351.00

| Medición | Uds. | Largo | Parcial |
|---|---|---|---|
| s/med | 1 | 195 | 195.00 |
| Total |  |  | 195 |

**P5ELE75PVC** m Tubo PVC 75 mm liso adosado o embebido
0 m × 2.86 (3.03 con costes indirectos) = 0.00

**P5ELE90PVC** m Tubo PVC 90 mm liso adosado o embebido
5 m × 3.01 (3.19 con costes indirectos) = 15.95

| Medición | Uds. | Largo | Parcial |
|---|---|---|---|
| varios pasos | 5 | 1 | 5.00 |
| Total |  |  | 5 |

**P5ELE110PVC** m Tubo PVC 110 mm liso adosado o embebido
5 m × 4.3 (4.56 con costes indirectos) = 22.80

| Medición | Uds. | Largo | Parcial |
|---|---|---|---|
| varios pasos | 5 | 1 | 5.00 |
| Total |  |  | 5 |

**P5ELE125PVC** m Tubo PVC 125 mm liso adosado o embebido
0 m × 4.13 (4.38 con costes indirectos) = 0.00

**P5ELE160PVC** m Tubo PVC 160 mm liso adosado o embebido
5 m × 4.9 (5.19 con costes indirectos) = 25.95

| Medición | Uds. | Largo | Parcial |
|---|---|---|---|
| varios pasos | 5 | 1 | 5.00 |
| Total |  |  | 5 |

**P5ELE200PVC** m Tubo PVC 200 mm liso adosado o embebido
0 m × 5.79 (6.14 con costes indirectos) = 0.00

**P5ELECROZA** m Roza en ladrillo macizo, bloque hormigón
0 m × 5.79 (6.14 con costes indirectos) = 0.00

**P5ARQPREF2.0E** Ud Arqueta MT prefabricada inst. elect. 110x110x160 con tapa FD
0 Ud × 270.54 (286.77 con costes indirectos) = 0.00

**P5ARQPREF1.0E** Ud Arqueta BT prefabricada inst. elect. 100x100x100 con tapa FD
21 Ud × 206.99 (219.41 con costes indirectos) = 4607.61

| Medición | Uds. | Parcial |
|---|---|---|
| Acometida trafo | 5 | 5.00 |
| Conex grupo | 2 | 2.00 |
| Conex. alumbrado | 1 | 1.00 |
|  | 13 | 13.00 |
| Total |  | 21 |

**P5ARQLD4B** Ud Arqueta de registro 60x60x60 1/2 tapa FD
0 Ud × 112.93 (119.71 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
14 ud × 59.29 (62.85 con costes indirectos) = 879.90

| Medición | Uds. | Parcial |
|---|---|---|
| Arquetas alumbrado | 14 | 14.00 |
| Total |  | 14 |

**P5ELECAJA1** Ud Caja empotrar 4 lados
4 Ud × 2.09 (2.22 con costes indirectos) = 8.88

| Medición | Uds. | Parcial |
|---|---|---|
| Varios elementos eléctricos | 4 | 4.00 |
| Total |  | 4 |

**P5ELECAJA2** Ud Caja derivación 105x165
123 Ud × 1.8 (1.91 con costes indirectos) = 234.93

| Medición | Uds. | Parcial |
|---|---|---|
| Central medida de gases | 1 | 1.00 |
| Sensores de gases | 1 | 1.00 |
| Alumbrado int. Nave | 10 | 10.00 |
| Alumbrado int. Emergencia int | 16 | 16.00 |
| Alumbrado int. Pozo | 8 | 8.00 |
| Alumbrado int. Emergencia int | 16 | 16.00 |
| Alumbrado tanque | 5 | 5.00 |
| Alumbrado int. CCM | 6 | 6.00 |
| Alumbrado int. Emergencia CCM | 19 | 19.00 |
| Alumbrado int. Sala desodorización | 4 | 4.00 |
| Alumbrado int. Emergencia desod. | 1 | 1.00 |
| Alumbrado int. Caseta generador | 4 | 4.00 |
| Alumbrado int. Emergencia | 4 | 4.00 |
| Alumbrado ext. Caseta generador | 1 | 1.00 |
| Alumbrado EB exterior | 10 | 10.00 |
| Alumbrado EB accesos | 14 | 14.00 |
| Extractor caseta generador | 1 | 1.00 |
| AA/CC caseta generador | 1 | 1.00 |
| AA/CC sala CCMs | 1 | 1.00 |
| Total |  | 123 |

**P5ELECAJA3** Ud Cajas de distribución 125 x 125 x 75
5 Ud × 18.24 (19.33 con costes indirectos) = 96.65

| Medición | Uds. | Parcial |
|---|---|---|
| Varios | 5 | 5.00 |
| Total |  | 5 |

**P5ELECAJA4** ud Cajas de distribución 175 x 175 x 95
10 ud × 28.25 (29.95 con costes indirectos) = 299.50

| Medición | Uds. | Parcial |
|---|---|---|
| Varios | 10 | 10.00 |
| Total |  | 10 |

**P5ELECAJA5** Ud Cajas de distribución 225 x 175 x 95
19 Ud × 29.23 (30.98 con costes indirectos) = 588.62

| Medición | Uds. | Parcial |
|---|---|---|
| Bomba 1 pluviales (con variador de frecuencia) | 1 | 1.00 |
| Bomba-2 pluviales (con variador de frecuencia) | 1 | 1.00 |
| Bomba-3 pluviales RESERVA (con variador de frecuencia) | 1 | 1.00 |
| Bomba-4 (con variador de frecuencia) | 1 | 1.00 |
| Bomba-5 ( con variador de frecuencia) | 1 | 1.00 |
| Bomba-6 RESERVA (con variador de frecuencia) | 1 | 1.00 |
| Compuerta-1 | 1 | 1.00 |
| Compuerta-2 | 1 | 1.00 |
| Compuerta-3 | 1 | 1.00 |
| Compuerta-4 | 1 | 1.00 |
| Reja-1 | 1 | 1.00 |
| Reja-2 | 1 | 1.00 |
| Sinfín-1 | 1 | 1.00 |
| Sinfín-2 | 1 | 1.00 |
| Desodorización | 3 | 3.00 |
| Central medida de gases | 1 | 1.00 |
| Sensores de gases | 1 | 1.00 |
| Total |  | 19 |

**P5ELE10** ud Caja EEXD con pulsador marcha y emergencia
18 ud × 94.21 (99.86 con costes indirectos) = 1797.48

| Medición | Uds. | Parcial |
|---|---|---|
| Motores |  |  |
| Rejas | 2 | 2.00 |
| Sinfin | 2 | 2.00 |
| Compuertas | 4 | 4.00 |
| Bombas | 6 | 6.00 |
| Bombas vaciado ext | 2 | 2.00 |
| Tamices | 2 | 2.00 |
| Total |  | 18 |

###### A1.2.2.10.6 LÍNEAS BT DE LBT (PR) (24/10/2011)
Importe: 47122.8

**P5ELEM2X1.5TT** m Manguera electrica 2 x 1.5 + TT1.5 mm2
1958 m × 3.81 (4.04 con costes indirectos) = 7910.32

| Medición | Uds. | Parcial |
|---|---|---|
| L-8,1 Ventilacion | 5 | 5.00 |
| L-8,2 R. Caldeo | 5 | 5.00 |
| L-8.3 Al. Cuadro-1 | 5 | 5.00 |
| L-1,11,2 Señales-1 | 50 | 50.00 |
| L-1,11,2 Señales-2 | 50 | 50.00 |
| L-1,11,2 Señales-3 | 50 | 50.00 |
| L-1,11,3 Reserva-1 | 50 | 50.00 |
| L-1,11,3 Reserva-2 | 50 | 50.00 |
| L-11,3 Reserva-3 | 50 | 50.00 |
| L-11,3 Reserva-4 | 50 | 50.00 |
| L-11,3 Reserva-5 | 50 | 50.00 |
| L-11,3 Reserva-6 | 50 | 50.00 |
| L-11,3 Reserva-7 | 50 | 50.00 |
| L-11,3 Reserva-8 | 50 | 50.00 |
| L-11,3 Reserva-9 | 50 | 50.00 |
| L-11,3 Reserva-10 | 50 | 50.00 |
| L-1,12,1 Vent-1 | 5 | 5.00 |
| L-1,12,1 Vent-2 | 5 | 5.00 |
| L12,2 Res. Caldeo-1 | 5 | 5.00 |
| L12,2 Res. Caldeo-2 | 5 | 5.00 |
| L-12,3 Al. Cuadro | 5 | 5.00 |
| L-2,5,1 Señal-1 | 40 | 40.00 |
| L-2,5,1 Señal-2 | 40 | 40.00 |
| L-2,5,1 Señal-3 | 40 | 40.00 |
| L-2,5,1 Señal-4 | 40 | 40.00 |
| L-2,5,1 Señal-5 | 40 | 40.00 |
| L-2,5,1 Señal-6 | 40 | 40.00 |
| L-2,6,1 Vent-1 | 2 | 2.00 |
| L-2,6,2 R. Caldeo | 5 | 5.00 |
| L-2,6,3 Al. Cuadro | 2 | 2.00 |
| L-3,5,1 Ventilacion | 2 | 2.00 |
| L-3,5,2 R. Caldeo | 2 | 2.00 |
| L-3,5,3 Al. Cuadro | 2 | 2.00 |
| L-4,3,1 Vent-1 | 2 | 2.00 |
| L-4,3.2 R. Caldeo | 5 | 5.00 |
| L-4,3.3 Al. Cuadro | 2 | 2.00 |
| L-5.1 Alumb Int Nav | 100 | 100.00 |
| L-5.1 Alumb. Emerg | 100 | 100.00 |
| L-5.2 Alumb Pozo | 60 | 60.00 |
| L-5.2 Al. Emerg Poz | 100 | 100.00 |
| L-5.4 Alumb Int CCM | 30 | 30.00 |
| L-5.4 Al. Emerg CCM | 285 | 285.00 |
| L-5.5 Al. Sala Deso | 25 | 25.00 |
| L-5.5 Emer Sala Des | 25 | 25.00 |
| L-5.6 Al. Generador | 25 | 25.00 |
| L-5.6 Emerg Generad | 25 | 25.00 |
| L-5,7 Al Exterior | 25 | 25.00 |
| L-5,18 Instrumentac | 1 | 1.00 |
| L-5,19,1 Nivel 1 | 40 | 40.00 |
| L-5,19,2 Nivel 2 | 40 | 40.00 |
| L-5,19,3 Nivel 3 | 40 | 40.00 |
| L-5,19,4 Nivel 4 | 40 | 40.00 |
| L-5,19,6 Telecontro | 2 | 2.00 |
| L-1,11 Trafo C-1 | 5 | 5.00 |
| L-1,11,2 | 3 | 3.00 |
| L-1.1,3 | 3 | 3.00 |
| L-1,14,1 | 3 | 3.00 |
| L-14,2 | 3 | 3.00 |
| Trafo Nº2 C-2 | 2 | 2.00 |
| L-2,5,1 | 3 | 3.00 |
| L-3,4 Trafo C-3 | 2 | 2.00 |
| L-4.2 Trafo C-4 | 2 | 2.00 |
| L-5,1 Alumb+Emerg | 3 | 3.00 |
| L-5,2 Alumb+Emerg | 3 | 3.00 |
| L-5,3 Alumb+Emerg | 3 | 3.00 |
| L-5,5 Alumb+Emerg | 3 | 3.00 |
| L-5,6 Alumb+Emerg | 3 | 3.00 |
| Total |  | 1958 |

**P5ELEM3X1.5TT** m Manguera electrica 3 x 1.5 + TT1.5 mm2
5 m × 4.18 (4.43 con costes indirectos) = 22.15

| Medición | Uds. | Parcial |
|---|---|---|
| Varios s/ n ** | 5 | 5.00 |
| Total |  | 5 |

**P5ELEM12X2.5T** m Manguera electrica 12 x 2.5 + TT2.5 mm2
10 m × 5.16 (5.47 con costes indirectos) = 54.70

| Medición | Uds. | Largo | Parcial |
|---|---|---|---|
| Varios s/ nec ** | 1 | 10 | 10.00 |
| Total |  |  | 10 |

**P5ELEM18X2.5T** m Manguera electrica 18 x 2.5 + TT 2.5mm2
5 m × 6.3 (6.68 con costes indirectos) = 33.40

| Medición | Uds. | Parcial |
|---|---|---|
| Varios s/ n ** | 5 | 5.00 |
| Total |  | 5 |

**P5ELEM20X2.5T** m Manguera electrica 20 x 2.5 + TT 2.5mm2
0 m × 7.1 (7.53 con costes indirectos) = 0.00

**P5ELEM2X2.5TT** m Manguera electrica 2 x 2.5 + TT 2.5mm2
1635 m × 4.23 (4.48 con costes indirectos) = 7324.80

| Medición | Uds. | Parcial |
|---|---|---|
| L-6 (Reserva) | 5 | 5.00 |
| L-8,4 T.C. | 5 | 5.00 |
| L-1,11,1 PLC | 10 | 10.00 |
| L-12,4 T.C. | 5 | 5.00 |
| L.2,6,4 T.C. | 2 | 2.00 |
| L-3,4,1 Med. Gases | 10 | 10.00 |
| L-3,4,2 Sensor Gas1 | 75 | 75.00 |
| L-3,4,2 Sensor Gas2 | 75 | 75.00 |
| L-3,4,2 Sensor Gas3 | 75 | 75.00 |
| L-3,4,2 Sensor Gas4 | 75 | 75.00 |
| L-3,4,2 Sensor Gas5 | 75 | 75.00 |
| L-3,4,2 Sensor Gas6 | 75 | 75.00 |
| L-3,4,2 Sensor Gas7 | 75 | 75.00 |
| L-3,4,2 Sensor Gas8 | 75 | 75.00 |
| L-3,5,4 T.C. | 2 | 2.00 |
| L-3,6 (Reserva) | 2 | 2.00 |
| L-4,2,1 Señal 1 | 70 | 70.00 |
| L-4,2,1 Señal 2 | 70 | 70.00 |
| L-4,2,1 Señal 3 | 70 | 70.00 |
| L-4,2,1 Señal 4 | 70 | 70.00 |
| L.4,3,4 T.C. | 2 | 2.00 |
| L-4,4 (Reserva) | 2 | 2.00 |
| L-5,10 Ext. Caseta | 10 | 10.00 |
| L-5,11 A/A Caseta | 25 | 25.00 |
| L-5,13 Pte. Grua | 20 | 20.00 |
| L5,16,3 (Reserva) | 15 | 15.00 |
| L5,16,4 (Reserva) | 15 | 15.00 |
| L-5,17 C. Control | 10 | 10.00 |
| L-5,19,5 Señal 1 | 100 | 100.00 |
| L-5,19,5 Señal 2 | 100 | 100.00 |
| L-5,19,5 Señal 3 | 100 | 100.00 |
| L-5,19,5 Señal 4 | 100 | 100.00 |
| L-5,19,5 Señal 5 | 100 | 100.00 |
| L-5,19,5 Señal 6 | 100 | 100.00 |
| Reservas ** |  |  |
| Monofase 2x2.5 |  |  |
| L-1,12 | 2 | 2.00 |
| L-2,6 | 2 | 2.00 |
| L-3,4,2 | 3 | 3.00 |
| L-3,5 | 2 | 2.00 |
| L-4,3 | 2 | 2.00 |
| L-5,19 Trafo Nº5 | 1 | 1.00 |
| L-5,19,5 Señales | 3 | 3.00 |
| Total |  | 1635 |

**P5ELEM2X4TT** m Manguera electrica 2 x 4 + TT4 mm2
5 m × 4.43 (4.7 con costes indirectos) = 23.50

| Medición | Uds. | Parcial |
|---|---|---|
| L-8 | 5 | 5.00 |
| 2x4** |  |  |
| Total |  | 5 |

**P5ELEM2X6TT** m Manguera electrica 2 x 6 + TT 6 mm2
85 m × 5.43 (5.76 con costes indirectos) = 489.60

| Medición | Uds. | Parcial |
|---|---|---|
| L-5,8 Al. EB Ext. | 70 | 70.00 |
| L-5,12 A/A CCM´s | 15 | 15.00 |
| Total |  | 85 |

**P5ELEM2X10TT** m Manguera electrica 2 x10 + TT10 mm2 Cu (22/11/2011)
350 m × 5.76 (6.11 con costes indirectos) = 2138.50
Manguera eléctrica de 4 x 10 mm2 más conductor de tierra, aislamiento 0.6/1 kv,Cobre flexible flexible XLPE+Pol,RF - No propagador incendio y emisión humos y opacidad reducida, resistente al fuego -. Desig. UNE: RZ1-K(AS+) completo, incluso fijaciones, terminales de presión, bornas y demás accesorios, totalmente instalado.

| Código | Ud | Descripción | Rendimiento | Precio | Importe |
|---|---|---|---|---|---|
| MAO-004D | h | Oficial 1ª eléctrico | 0.15 | 17.53 | 2.63 |
| MATELE2X10TT | m | Conductor electrico 2x 10 + TTCu (material; 06/05/2020) | 1 | 2.96 | 2.96 |
| %P.P.PIEZELEC | % | P.P. piezas material vario electricidad | 3 % | 5.59 | 0.17 |
|  |  | Total |  |  | 5.76 |

| Medición | Uds. | Parcial |
|---|---|---|
| L-5,9 Al. EB Acceso | 350 | 350.00 |
| Provisión *** |  |  |
| Total |  | 350 |

**P5ELEM2X2.5T2** m Manguera electrica 2 x 2.5 + TT 2.5mm2 Cu Apantallado
5 m × 4.87 (5.16 con costes indirectos) = 25.80

| Medición | Uds. | Parcial |
|---|---|---|
| Varios s/ n ** | 5 | 5.00 |
| Total |  | 5 |

**P5ELEM2X4T2** m Manguera electrica 2 x 4 + TT 4mm2 Cu Apantallado
5 m × 5.22 (5.53 con costes indirectos) = 27.65

| Medición | Uds. | Parcial |
|---|---|---|
| Varios s/ n ** | 5 | 5.00 |
| Total |  | 5 |

**P5ELEM2X6T2** m Manguera electrica 2 x 6 + TT 6mm2 Cu Apantallado
5 m × 6.25 (6.63 con costes indirectos) = 33.15

| Medición | Uds. | Parcial |
|---|---|---|
| Varios s/ n ** | 5 | 5.00 |
| Total |  | 5 |

**P5ELEM3X2.5T2** m Manguera electrica 3 x 2.5 + TT 2.5mm2 Cu Apantallado
420 m × 5.01 (5.31 con costes indirectos) = 2230.20

| Medición | Uds. | Parcial |
|---|---|---|
| L-2.1 Reja-1 | 50 | 50.00 |
| L-2.2 Reja-2 | 50 | 50.00 |
| L-2.3 Sinfin-1 | 50 | 50.00 |
| L-2.4 Sinfin-2 | 50 | 50.00 |
| L-3,2 Vent EBAR | 20 | 20.00 |
| Nota 3x1.5+1.5TT incluido como mínimo como 2.5 |  |  |
| L-1,7 Compuerta-1 | 50 | 50.00 |
| L-1,8 Compuerta-2 | 50 | 50.00 |
| L-1,9 Compuerta-3 | 50 | 50.00 |
| L-1,10 Compuerta-4 | 50 | 50.00 |
| Total |  | 420 |

**P5ELEM3X4TT2** m Manguera electrica 3 x 4 + TT 4mm2 Cu Apantallado
5 m × 5.1 (5.41 con costes indirectos) = 27.05

| Medición | Uds. | Parcial |
|---|---|---|
| Varios s/ n ** | 5 | 5.00 |
| Total |  | 5 |

**P5ELEM3X2.5TT** m Manguera electrica 3 x 2.5 + TT2.5 mm2
10 m × 4.36 (4.62 con costes indirectos) = 46.20

| Medición | Uds. | Largo | Parcial |
|---|---|---|---|
| Varios s/ nec ** | 1 | 10 | 10.00 |
| Total |  |  | 10 |

**P5ELEM3X6TT** m Manguera electrica 3 x 6 + TT mm2
10 m × 4.38 (4.64 con costes indirectos) = 46.40

| Medición | Uds. | Largo | Parcial |
|---|---|---|---|
| Varios s/ nec ** | 1 | 10 | 10.00 |
| Total |  |  | 10 |

**P5ELEM3X16T2** m Manguera electrica 3 x 16 + TT 16mm2 Cu Apantallado
0 m × 17.99 (19.07 con costes indirectos) = 0.00

**P5ELEM3X35T2** m Manguera electrica 3 x 35 + TT 35mm2 Cu Apantallado
0 m × 17.99 (19.07 con costes indirectos) = 0.00

**P5ELEM4X1.5T2** m Manguera electrica 4 x 1.5 + TT 1.5mm2 Cu Apantallado
5 m × 5.11 (5.42 con costes indirectos) = 27.10

| Medición | Uds. | Parcial |
|---|---|---|
| Varios s/ n ** | 5 | 5.00 |
| Total |  | 5 |

**P5ELEM4X2.5T2** m Manguera electrica 4 x 2.5 + TT 2.5mm2 Cu Apantallado
70 m × 5.64 (5.98 con costes indirectos) = 418.60

| Medición | Uds. | Parcial |
|---|---|---|
| L-4.1 Tamiz-1 | 70 | 70.00 |
| Total |  | 70 |

**P5ELEM4X1.5TT** m Manguera electrica 4 x 1.5 + TT1.5 mm2 Cu
5 m × 4.44 (4.71 con costes indirectos) = 23.55

| Medición | Uds. | Parcial |
|---|---|---|
| Varios s/ n ** | 5 | 5.00 |
| Total |  | 5 |

**P5ELEM4X2.5TT** m Manguera electrica 4 x 2.5 + TT2.5 mm2 Cu
90 m × 4.89 (5.18 con costes indirectos) = 466.20

| Medición | Uds. | Parcial |
|---|---|---|
| L-5,14 Intrusismo | 60 | 60.00 |
| L-5,15 Detec. Gases | 30 | 30.00 |
| Total |  | 90 |

**P5ELEM4X4TT** m Manguera electrica 4 x 4 + TT4 mm2 Cu
5 m × 4.64 (4.92 con costes indirectos) = 24.60

| Medición | Uds. | Parcial |
|---|---|---|
| L-7 (Reserva) | 5 | 5.00 |
| Total |  | 5 |

**P5ELEM4X6TT** m Manguera electrica 4 x 6 + TT6 mm2 Cu
30 m × 8.06 (8.54 con costes indirectos) = 256.20

| Medición | Uds. | Parcial |
|---|---|---|
| L5,16,1 (Reserva) | 15 | 15.00 |
| L5,16,2 (Reserva) | 15 | 15.00 |
| *** |  |  |
| Total |  | 30 |

**P5ELEM4X16TT** m Manguera electrica 4 x 16 + TT16 mm2 Cu
10 m × 10.49 (11.12 con costes indirectos) = 111.20

| Medición | Uds. | Largo | Parcial |
|---|---|---|---|
| Varios s/ nec ** | 1 | 10 | 10.00 |
| Total |  |  | 10 |

**P5ELEM4X35TT** m Manguera electrica 4 x 35 + TT35 mm2 Cu
0 m × 16.86 (17.87 con costes indirectos) = 0.00

**P5ELEM4X6T2** m Manguera electrica 4 x 6 + TT 6mm2 Cu Apantallado
0 m × 9.27 (9.83 con costes indirectos) = 0.00

**P5ELEM4X10TT** m Manguera electrica 4 x 10 + TT10 mm2 Cu
0 m × 7.94 (8.42 con costes indirectos) = 0.00

**P5ELEM4X10T2** m Manguera electrica 4 x 10 + TT 10mm2 Cu Apantallado
0 m × 9.14 (9.69 con costes indirectos) = 0.00

**P5ELEM4X16T2** m Manguera electrica 4 x 16 + TT 16mm2 Cu Apantallado
115 m × 12.06 (12.78 con costes indirectos) = 1469.70

| Medición | Uds. | Parcial |
|---|---|---|
| Variador Nº4 | 5 | 5.00 |
| L-1,4 Bomba-4 | 25 | 25.00 |
| Variador Nº5 | 5 | 5.00 |
| L-1,5 Bomba-5 | 25 | 25.00 |
| Variador Nº6 | 5 | 5.00 |
| L-1,6 Bomba-6(Res) | 25 | 25.00 |
| L-3,1 Variador | 5 | 5.00 |
| L-3.1Desodorización | 20 | 20.00 |
| Total |  | 115 |

**P5ELEM4X25TT** m Manguera electrica 4 x 25 + TT mm2 Cu
0 m × 13.41 (14.21 con costes indirectos) = 0.00

**P5ELEM4X25T2** m Manguera electrica 4 x 25 + TT 25mm2 Cu Apantallado
0 m × 15.42 (16.35 con costes indirectos) = 0.00

**P5ELEM4X50TT** m Manguera electrica 4 x 50 + TT mm2 Cu
0 m × 32.68 (34.64 con costes indirectos) = 0.00

**P5ELEM4X50T2** m Manguera electrica 4 x 50 + TT 50 mm2 Cu Apantallado
0 m × 37.59 (39.85 con costes indirectos) = 0.00

**P5ELEM1X16TT** m Manguera electrica 1 x 16 mm2 Cu
0 m × 5.56 (5.89 con costes indirectos) = 0.00

**P5ELEM1X35TT** m Manguera electrica 1 x 35 mm2 Cu
0 m × 6.7 (7.1 con costes indirectos) = 0.00

**P5ELEM4X35T2** m Manguera electrica 4 x 35 + TT 35mm2 Cu Apantallado
1 m × 19.39 (20.55 con costes indirectos) = 20.55

| Medición | Uds. | Parcial |
|---|---|---|
| L-5,16 (Reserva) | 1 | 1.00 |
| Total |  | 1 |

**P5ELEM1X70** m Manguera electrica 1 x 70 mm2 Cu
0 m × 10.85 (11.5 con costes indirectos) = 0.00

**P5ELEM1X70-2** m Manguera electrica 1 x 70 mm2 Cu Apantallado
0 m × 12.47 (13.22 con costes indirectos) = 0.00

**P5ELEM1X95** m Manguera electrica 1 x 95 mm2 Cu
0 m × 14.96 (15.86 con costes indirectos) = 0.00

**P5ELEM1X95-2** m Manguera electrica 1 x 95 mm2 Cu Apantallado
0 m × 17.2 (18.23 con costes indirectos) = 0.00

**P5ELEM1X120-2** m Manguera electrica 1 x 120 mm2 Cu Apantallado
0 m × 20.22 (21.43 con costes indirectos) = 0.00

**P5ELEM1X120** m Manguera electrica 1 x 120 mm2 Cu
0 m × 17.57 (18.62 con costes indirectos) = 0.00

**P5ELEM1X150** m Manguera electrica 1 x 150 mm2 Cu
0 m × 24.42 (25.89 con costes indirectos) = 0.00

**P5ELEM1X150-2** m Manguera electrica 1 x 150 mm2 Cu Apantallado
0 m × 28.09 (29.78 con costes indirectos) = 0.00

**P5ELEM1X180** m Manguera electrica 1 x 180 mm2 Cu
0 m × 23.94 (25.38 con costes indirectos) = 0.00

**P5ELEM1X185** m Manguera electrica 1 x 185 mm2 Cu
5 m × 21.03 (22.29 con costes indirectos) = 111.45

| Medición | Uds. | Parcial |
|---|---|---|
| Varios s/ n ** | 5 | 5.00 |
| Total |  | 5 |

**P5ELEM1X185-2** m Manguera electrica 1 x 185 mm2 Cu Apantallado
0 m × 24.19 (25.64 con costes indirectos) = 0.00

**P5ELEM01** Ud Conjunto pequeño material líneas BT
1 Ud × 1587.1 (1682.33 con costes indirectos) = 1682.33

| Medición | Uds. | Parcial |
|---|---|---|
| general | 1 | 1.00 |
| Total |  | 1 |

**P5ELEM1X16A** m Manguera electrica 1 x 16 mm2 Al
0 m × 3.22 (3.41 con costes indirectos) = 0.00

**P5ELEM2X16A** m Manguera electrica 2 x 16 mm2 Al
0 m × 3.8 (4.03 con costes indirectos) = 0.00

**P5ELEM3X16A** m Manguera electrica 3 x 16 mm2 Al
0 m × 4.39 (4.65 con costes indirectos) = 0.00

**P5ELEM4X16A** m Manguera electrica 4 x 16 mm2 Al
0 m × 4.98 (5.28 con costes indirectos) = 0.00

**P5ELEM3X16TA2** m Manguera electrica 3 x 16 mm2+16TT Al Apantallado
0 m × 5.61 (5.95 con costes indirectos) = 0.00

**P5ELEM2X16TTA** m Manguera electrica 2 x 16 mm2+16TT Al
0 m × 4.39 (4.65 con costes indirectos) = 0.00

**P5ELEM3X16TTA** m Manguera electrica 3 x 16 mm2+16TT Al
0 m × 4.98 (5.28 con costes indirectos) = 0.00

**P5ELEM4X16TTA** m Manguera electrica 4 x 16 mm2+16TT Al
15 m × 5.57 (5.9 con costes indirectos) = 88.50

| Medición | Uds. | Parcial |
|---|---|---|
| L-2 Rejas y Sinfin | 5 | 5.00 |
| L-3 Desodorización | 5 | 5.00 |
| L-4 Alivio | 5 | 5.00 |
| Total |  | 15 |

**P5ELEM3X25TTA** m Manguera electrica 3 x 25 mm2+16TT Al Apantallado
0 m × 39.95 (42.35 con costes indirectos) = 0.00

**P5ELEM4X25TTA** m Manguera electrica 4 x 25 mm2+16TT Al
0 m × 45.69 (48.43 con costes indirectos) = 0.00

**P5ELEM1X35A** m Manguera electrica 1 x35 Al mm2
5 m × 4.09 (4.34 con costes indirectos) = 21.70

| Medición | Uds. | Parcial |
|---|---|---|
| L-5 Alumb+Fuerza | 5 | 5.00 |
| Total |  | 5 |

**P5ELEM1X35A2** m Manguera electrica 1 x35 Al mm2 Apantallado
0 m × 4.09 (4.34 con costes indirectos) = 0.00

**P5ELEM1X50A2** m Manguera electrica 1 x 50 Al mm2 Apantallado
0 m × 7.36 (7.8 con costes indirectos) = 0.00

**P5ELEM1X70A** m Manguera electrica 1 x 70 Al mm2
20 m × 9.06 (9.6 con costes indirectos) = 192.00

| Medición | Uds. | Largo | Parcial |
|---|---|---|---|
| L-5 Alumb+Fuerza | 5 | 4 | 20.00 |
| Total |  |  | 20 |

**P5ELEM1X70A2** m Manguera electrica 1 x 70 Al mm2 Apantallado
5 m × 9.06 (9.6 con costes indirectos) = 48.00

| Medición | Uds. | Largo | Parcial |
|---|---|---|---|
| Varios s/ n obra ** | 1 | 5 | 5.00 |
| Total |  |  | 5 |

**P5ELEM1X95A2** m Manguera electrica 1 x 95 Al mm2 Apantallado
90 m × 12.46 (13.21 con costes indirectos) = 1188.90

| Medición | Uds. | Parcial |
|---|---|---|
| Variador Nº1 | 5 | 5.00 |
| L-1,1 Bomba-1 Pluvi | 25 | 25.00 |
| Variador Nº2 | 5 | 5.00 |
| L-1,2 Bomba-2 Pluvi | 25 | 25.00 |
| Variador Nº3 | 5 | 5.00 |
| L-1,3 Bomba-3 Pluvi | 25 | 25.00 |
| Total |  | 90 |

**P5ELEM1X120A2** m Manguera electrica 1 x 120 Al mm2 Apantallado
0 m × 17.94 (19.02 con costes indirectos) = 0.00

**P5ELEM1X150A2** m Manguera electrica 1 x 150 Al mm2 Apantallado
270 m × 16.4 (17.38 con costes indirectos) = 4692.60

| Medición | Uds. | Largo | Parcial |
|---|---|---|---|
| Variador Nº1 | 5 | 3 | 15.00 |
| L-1,1 Bomba-1 Pluvi | 25 | 3 | 75.00 |
| Variador Nº2 | 5 | 3 | 15.00 |
| L-1,2 Bomba-2 Pluvi | 25 | 3 | 75.00 |
| Variador Nº3 | 5 | 3 | 15.00 |
| L-1,3 Bomba-3 Pluvi | 25 | 3 | 75.00 |
| Total |  |  | 270 |

**P5ELEM1X240A2** m Manguera electrica 1 x 240 Al mm2 Apantallado
0 m × 21.03 (22.29 con costes indirectos) = 0.00

**P5ELEM1X95A** m Manguera electrica 1 x 95 Al mm2
40 m × 10.84 (11.49 con costes indirectos) = 459.60

| Medición | Uds. | Largo | Parcial |
|---|---|---|---|
| L-1 Bombeo | 5 | 3 | 15.00 |
| DERIVACION IND. | 5 | 3 | 15.00 |
| Bateria Condensadores | 10 |  | 10.00 |
| Total |  |  | 40 |

**P5ELEM1X120A** m Manguera electrica 1 x 120 Al mm2
160 m × 16.02 (16.98 con costes indirectos) = 2716.80

| Medición | Uds. | Largo | Parcial |
|---|---|---|---|
| ACOMETIDA | 60 | 2 | 120.00 |
| Generador | 20 | 2 | 40.00 |
| Total |  |  | 160 |

**P5ELEM1X150A** m Manguera electrica 1 x 150 Al mm2
60 m × 14.69 (15.57 con costes indirectos) = 934.20

| Medición | Uds. | Largo | Ancho | Parcial |
|---|---|---|---|---|
| L-1 Bombeo | 5 | 3 | 4 | 60.00 |
| Total |  |  |  | 60 |

**P5ELEM1X185A** m Manguera electrica 1 x 185 Al mm2
100 m × 15.64 (16.58 con costes indirectos) = 1658.00

| Medición | Uds. | Largo | Ancho | Parcial |
|---|---|---|---|---|
| Varios | 1 | 10 |  | 10.00 |
| DERIVACION IND. | 5 | 3 | 4 | 60.00 |
| Bateria Condensadores | 10 | 3 |  | 30.00 |
| Total |  |  |  | 100 |

**P5ELEM1X240A** m Manguera electrica 1 x 240 Al mm2
520 m × 18.28 (19.38 con costes indirectos) = 10077.60

| Medición | Uds. | Largo | Ancho | Parcial |
|---|---|---|---|---|
| ACOMETIDA | 60 | 2 | 3 | 360.00 |
| Generador | 20 | 2 | 4 | 160.00 |
| Total |  |  |  | 520 |

**P5ELEM95X54TT** m Manguera RZ 0,6/1 KV 3x95 mm2+54TT aéreo Al
0 m × 20.76 (22.01 con costes indirectos) = 0.00

**P5ELEM1X185A2** m Manguera electrica 1 x 185 Al mm2 Apantallado (22/11/2011)
0 m × 17.98 (19.06 con costes indirectos) = 0.00
Manguera eléctrica HEPRZ1 1x185 mm2 A1+H16 apantallado, incluso fijaciones, terminales de presión, bornas y demás accesorios, totalmente instalado.

| Código | Ud | Descripción | Rendimiento | Precio | Importe |
|---|---|---|---|---|---|
| MAO-004D | h | Oficial 1ª eléctrico | 0.15 | 17.53 | 2.630 |
| MATELE185AL | m | Conductor electrico 1 x 185 Al | 1 | 12.55 | 12.550 |
| %P.P.PIEZELEC | % | P.P. piezas material vario electricidad | 3 % | 15.180 | 0.455 |
| %15-APANTALLA | % | Cable apantallado-15% | 15 % | 15.635 | 2.345 |
|  |  | Total |  |  | 17.98 |

###### A1.2.2.10.7 TOMA TIERRA DE LBT (PR) (31/01/2000)
Importe: 11294.72

**P5ELECTT0** ud Informe resultados ejecución toma tierra
1 ud × 91.66 (97.16 con costes indirectos) = 97.16

**P5ELETT1** ud Toma tierra alumbrado público con placa en arq.
0 ud × 61.32 (65 con costes indirectos) = 0.00

**P5ELETT2** ud Toma de tierra independiente con pica 200/14.3 Fe+Cu+arq. visita
2 ud × 87.83 (93.1 con costes indirectos) = 186.20

| Medición | Uds. | Parcial |
|---|---|---|
| EBAR | 2 | 2.00 |
| Nota: Trafo y generador medido a parte en otro |  |  |
| capítulo |  |  |
| Total |  | 2 |

**P5ELETT3** Ud Toma de tierra independiente con pica 250/18 Fe+Cu+arqueta vis
0 Ud × 89.66 (95.04 con costes indirectos) = 0.00

**P5ELETT7** ud Soldadura aluminotérmica
40 ud × 8.43 (8.94 con costes indirectos) = 357.60

| Medición | Uds. | Parcial |
|---|---|---|
| Varios | 40 | 40.00 |
| Total |  | 40 |

**P5ELETT10** ud Arq. polipropileno con tapa registrable
2 ud × 65.99 (69.95 con costes indirectos) = 139.90

| Medición | Uds. | Parcial |
|---|---|---|
| TT | 2 | 2.00 |
| Total |  | 2 |

**P5ARQLD6** ud Arqueta de registro 40x40x50 1/2 tapa FD
0 ud × 59.29 (62.85 con costes indirectos) = 0.00

**P5ELETT8** ud Conexión red tierras estructura metálica
26 ud × 150.19 (159.2 con costes indirectos) = 4139.20

| Medición | Uds. | Parcial |
|---|---|---|
| Pilares | 21 | 21.00 |
| Otros/ varios | 5 | 5.00 |
| Total |  | 26 |

**P5ELETT9** ud Conexión red tierras estructura de hormigón
12 ud × 175.27 (185.79 con costes indirectos) = 2229.48

| Medición | Uds. | Parcial |
|---|---|---|
| C/10m | 12 | 12.00 |
| Total |  | 12 |

**P5ELEPRAAYOS** Ud Pararrayos ionizante - seguidor de campo tipo S/300 R=150
1 Ud × 1361.93 (1443.65 con costes indirectos) = 1443.65

**P5ELETT4A** m Cab. cobre des. 1x35 mm2 grap. muro
133 m × 6.14 (6.51 con costes indirectos) = 865.83

| Medición | Uds. | Largo | Parcial |
|---|---|---|---|
| EBAR | 1 | 103 | 103.00 |
| Varios conexiones | 15 | 2 | 30.00 |
| Total |  |  | 133 |

**P5ELETT4B** m Cab. cobre des. 1x50 mm2 grap. muro
10 m × 9.41 (9.97 con costes indirectos) = 99.70

| Medición | Uds. | Largo | Parcial |
|---|---|---|---|
| Varios s/n | 1 | 10 | 10.00 |
| Total |  |  | 10 |

**P5ELETT4C** m Cab. cobre des. 1x70 mm2 grap. muro
0 m × 7.07 (7.49 con costes indirectos) = 0.00

**P5ELETT5A** m Cab. cobre des. 1x35 mm2 en tubo+tubería PVC rig M25
240 m × 5.82 (6.17 con costes indirectos) = 1480.80

| Medición | Uds. | Largo | Parcial |
|---|---|---|---|
| Conexiones cuadros y elementos |  |  |  |
| CCMs y cuadros | 12 | 5 | 60.00 |
| Rejas&SF | 2 | 20 | 40.00 |
| Compuertas | 4 | 20 | 80.00 |
| Desodoriz | 1 | 15 | 15.00 |
| Ventiladores y varios | 3 | 15 | 45.00 |
| Total |  |  | 240 |

**P5ELETT5B** m Cab. cobre des. 1x50 mm2 en tubo+tubería PVC rig M25
10 m × 8.65 (9.17 con costes indirectos) = 91.70

| Medición | Uds. | Largo | Parcial |
|---|---|---|---|
| Varis s/n | 1 | 10 | 10.00 |
| Total |  |  | 10 |

**P5ELETT6A** m Cab. cobre des. 1x35 mm2 en tubo+zanja
10 m × 6.3 (6.68 con costes indirectos) = 66.80

| Medición | Uds. | Largo | Parcial |
|---|---|---|---|
| Varios s/ n | 1 | 10 | 10.00 |
| Total |  |  | 10 |

**P5ELETT6B** m Cab. cobre des. 1x50 mm2 en tubo+zanaj
10 m × 9.12 (9.67 con costes indirectos) = 96.70

| Medición | Uds. | Largo | Parcial |
|---|---|---|---|
| Varios s/ n | 1 | 10 | 10.00 |
| Total |  |  | 10 |

###### A1.2.2.10.8 MECANISMOS (PR) (24/07/2013)
Importe: 2150.3

**P5ELEC01** ud Interruptor monopolar
6 ud × 6.23 (6.6 con costes indirectos) = 39.60

| Medición | Uds. | Parcial |
|---|---|---|
| Grupo | 1 | 1.00 |
| Trafo | 1 | 1.00 |
| EBAR | 4 | 4.00 |
| Total |  | 6 |

**P5ELEC02** ud Interruptor bipolar
6 ud × 10.68 (11.32 con costes indirectos) = 67.92

| Medición | Uds. | Parcial |
|---|---|---|
| Grupo | 1 | 1.00 |
| Trafo | 1 | 1.00 |
| EBAR | 4 | 4.00 |
| Total |  | 6 |

**P5ELEC03** ud Conmutador serie básica
6 ud × 6.23 (6.6 con costes indirectos) = 39.60

| Medición | Uds. | Parcial |
|---|---|---|
| Grupo | 1 | 1.00 |
| Trafo | 1 | 1.00 |
| EBAR | 4 | 4.00 |
| Total |  | 6 |

**P5ELEC04** ud Conmutadorde cruce
6 ud × 10.65 (11.29 con costes indirectos) = 67.74

| Medición | Uds. | Parcial |
|---|---|---|
| Grupo | 1 | 1.00 |
| Trafo | 1 | 1.00 |
| EBAR | 4 | 4.00 |
| Total |  | 6 |

**P5ELEC05** ud Doble interruptor
6 ud × 7.99 (8.47 con costes indirectos) = 50.82

| Medición | Uds. | Parcial |
|---|---|---|
| Varios s/n | 6 | 6.00 |
| Total |  | 6 |

**P5ELEC06** ud Doble conmutador
6 ud × 10.23 (10.84 con costes indirectos) = 65.04

| Medición | Uds. | Parcial |
|---|---|---|
| Varios s/n | 6 | 6.00 |
| Total |  | 6 |

**P5ELEC07** Ud Base enchufe 25 A monofásica
6 Ud × 25.91 (27.46 con costes indirectos) = 164.76

| Medición | Uds. | Parcial |
|---|---|---|
| Grupo | 1 | 1.00 |
| Trafo | 1 | 1.00 |
| EBAR | 4 | 4.00 |
| Total |  | 6 |

**P5ELEC08** ud Base de enchufe 16A monofásica
2 ud × 21.43 (22.72 con costes indirectos) = 45.44

| Medición | Uds. | Parcial |
|---|---|---|
| Varios | 2 | 2.00 |
| Total |  | 2 |

**P5ELEC09** ud Base de enchufe trifásica 16A
2 ud × 66.24 (70.21 con costes indirectos) = 140.42

| Medición | Uds. | Parcial |
|---|---|---|
| Varios | 2 | 2.00 |
| Total |  | 2 |

**P5ELE10** ud Caja EEXD con pulsador marcha y emergencia
0 ud × 94.21 (99.86 con costes indirectos) = 0.00

**P5ELECT1** ud Toma corr. 2P+T 32 A IP-66
4 ud × 135.03 (143.13 con costes indirectos) = 572.52

| Medición | Uds. | Parcial |
|---|---|---|
| Grupo | 1 | 1.00 |
| Trafo | 1 | 1.00 |
| EBAR | 2 | 2.00 |
| Total |  | 4 |

**P5ELECT2** ud Toma corr. 3P+T 32 A IP-66
4 ud × 164.79 (174.68 con costes indirectos) = 698.72

| Medición | Uds. | Parcial |
|---|---|---|
| Grupo | 1 | 1.00 |
| Trafo | 1 | 1.00 |
| EBAR | 2 | 2.00 |
| Total |  | 4 |

**P5ELECT3** ud Toma corr. 3P+N+T 32 A IP-66
1 ud × 186.53 (197.72 con costes indirectos) = 197.72

| Medición | Uds. | Parcial |
|---|---|---|
| EBAR | 1 | 1.00 |
| Total |  | 1 |

**P5ELECT4** ud Toma corr. 3P+N+T 16 A IP-55
0 ud × 140.85 (149.3 con costes indirectos) = 0.00

###### A1.2.2.10.9 ALUMBRADO (PR) (31/01/2000)
Importe: 12486.17

**P5ELEIL1X60LE** ud Lum. lineal 1x60W.LED estanca+Ip68
21 ud × 171.2 (181.47 con costes indirectos) = 3810.87

| Medición | Uds. | Parcial |
|---|---|---|
| Sala CCM | 9 | 9.00 |
| Sala desodorización | 4 | 4.00 |
| Cámara seca | 4 | 4.00 |
| Cámara húmeda | 2 | 2.00 |
| Caneles | 2 | 2.00 |
| Total |  | 21 |

**P5ELEIL1X61LE** ud Lum. lineal 1x60W.LED Ip65
7 ud × 153.28 (162.48 con costes indirectos) = 1137.36

| Medición | Uds. | Parcial |
|---|---|---|
| caseta grupo | 4 | 4.00 |
| Caseta trafo | 3 | 3.00 |
| Total |  | 7 |

**P5ELEILEMERG** ud Bloque auton. de emergencia 70-583 Lúm
29 ud × 57.11 (60.54 con costes indirectos) = 1755.66

| Medición | Uds. | Parcial |
|---|---|---|
| caseta grupo | 4 | 4.00 |
| Caseta trafo | 4 | 4.00 |
| Sala CCM | 2 | 2.00 |
| Sala desodorización | 1 | 1.00 |
| Cámara seca | 4 | 4.00 |
| Nave | 14 | 14.00 |
| Total |  | 29 |

**P5ELEI400LED** Ud Luminaria LEDs de 1x400 W IP67 estanca
0 Ud × 642.14 (680.67 con costes indirectos) = 0.00

**P5ELEI150LED** Ud Luminaria LEDs de 1x150 W IP67 estanca
0 Ud × 165.82 (175.77 con costes indirectos) = 0.00

**P5ELEI150WEXT** Ud Proyector IP 65, 150 W LED Montado sobre fachada+brazo
12 Ud × 196.17 (207.94 con costes indirectos) = 2495.28

| Medición | Uds. | Parcial |
|---|---|---|
| caseta grupo | 1 | 1.00 |
| Caseta trafo | 1 | 1.00 |
| Nave | 10 | 10.00 |
| Total |  | 12 |

**P5ELEI200WEXT** ud Proyector IP 65, 200 W LED Montado sobre fachada+brazo
10 ud × 310.09 (328.7 con costes indirectos) = 3287.00

| Medición | Uds. | Parcial |
|---|---|---|
| Nave interior | 10 | 10.00 |
| Total |  | 10 |

**P5ELEI400WEXT** Ud Proyector IP 65, 400 W led. Montado sobre fachada
0 Ud × 358.05 (379.53 con costes indirectos) = 0.00

**P5ELEI400WX2** Ud Columna de 12 m + dos proyectores 400 W LED
0 Ud × 1547.77 (1640.64 con costes indirectos) = 0.00

**P5ELECFAR05** ud Columna 8m+ brazo150w led
0 ud × 891.96 (945.48 con costes indirectos) = 0.00

**P5ELECFAR06** ud Columna 8m + brazo 200w led
0 ud × 1171.4 (1241.68 con costes indirectos) = 0.00

**P5ELECCGB1** Ud Centro de mando alumbrado público+protecciones+TT+tramitac.
0 Ud × 1011.45 (1072.14 con costes indirectos) = 0.00

##### A1.2.2.11 URBANIZACIÓN Y DRENAJE (PR) (29/06/2004)
Importe: 75861.9

###### A1.2.2.11.1 PAVIMENTOS (PR) (29/06/2004)
Importe: 46183.08

**P1MT08BASEZA1** m³ Zahorra artificial
796.5 m³ × 10.9 (11.55 con costes indirectos) = 9199.58

| Medición | Uds. | Largo | Alto | Parcial |
|---|---|---|---|---|
| Plataforma de urbanización saneo | 1 | 3200 | 0.3 | 960.00 |
| A descontar EBAR | -1 | 545 | 0.3 | -163.50 |
| NOta** incluye bermas y derrames |  |  |  |  |
| Total |  |  |  | 796.5 |

**P5PAVFRES** m²cm Fresado pavimentos+trabajos preparatorios
0 m²cm × 0.61 (0.65 con costes indirectos) = 0.00

**P5MBS12.5** m² MB 5cm AC16 surf D BC60/70 + emulsión ECI o ECR 100kg/m2
0 m² × 6.07 (6.43 con costes indirectos) = 0.00

**P5MBS20.5** m² MB 5cm AC22 bin S BC60/70 + emulsión ECI o ECR 100kg/m2
0 m² × 5.77 (6.12 con costes indirectos) = 0.00

**P5MBS20.7** m² MB 7 cm AC22 bin S BC50/70 + emulsión ECI o ECR 100kg/m2
2061.75 m² × 6.4 (6.78 con costes indirectos) = 13978.67

| Medición | Uds. | Largo | Parcial |
|---|---|---|---|
| s/ CAD | 1 | 978 | 978.00 |
|  | 1 | 1662 | 1662.00 |
|  | -1 | 578.25 | -578.25 |
| Total |  |  | 2061.75 |

**P5MBG20.5** m² MB 5cm AC32 base G BC60/70 + emulsión ECI o ECR 100kg/m2
0 m² × 5.58 (5.91 con costes indirectos) = 0.00

**P5MBG20.7** m² MB 7cm AC32 base G BC60/70 + emulsión ECI o ECR 100kg/m2
2061.75 m² × 6.16 (6.53 con costes indirectos) = 13463.23

| Medición | Uds. | Largo | Parcial |
|---|---|---|---|
| s/ CAD | 1 | 978 | 978.00 |
|  | 1 | 1662 | 1662.00 |
|  | -1 | 578.25 | -578.25 |
| Total |  |  | 2061.75 |

**P5MBS1S20G20A** m² Rep. MB 5cm AC16+10cm AC22+15 cm AC32G + Marcas vial
0 m² × 38.6 (40.92 con costes indirectos) = 0.00

**P5MBS1S20G20B** m² Reposición firme localizado 5cm S12+10cm S-20+Marcas viales
0 m² × 24.03 (25.47 con costes indirectos) = 0.00

**P5PAV1B** m² Pav. solado acerado baldosa 33x33x4+10 HM20
0 m² × 23.57 (24.98 con costes indirectos) = 0.00

**P5PAV1A** m² Pav. solado acerado baldosa 20x20+10 HM20
75.1 m² × 23.11 (24.5 con costes indirectos) = 1839.95

| Medición | Uds. | Largo | Parcial |
|---|---|---|---|
| Generador | 1 | 6 | 6.00 |
|  | 1 | 8.4 | 8.40 |
| EBAR | 1 | 25 | 25.00 |
|  | 1 | 11.5 | 11.50 |
|  | 1 | 10.5 | 10.50 |
|  | 1 | 10 | 10.00 |
|  | 1 | 3.7 | 3.70 |
| Total |  |  | 75.1 |

**P5PAV2A** m² Pav. adoquinado horm. color+10 cm HM-20+15 cm ZA1
0 m² × 24.81 (26.3 con costes indirectos) = 0.00

**P5PAV2B** m² Pav. adoquinado granitico+10 cm HM-20+15 cm ZA1
0 m² × 55.77 (59.12 con costes indirectos) = 0.00

**P5PAV3A** m² Pav. continuo hormigón impreso e=7 cm pigm+malla
182 m² × 20.17 (21.38 con costes indirectos) = 3891.16

| Medición | Uds. | Largo | Ancho | Parcial |
|---|---|---|---|---|
| Pavimento en berma exterior | 1 | 182 | 1 | 182.00 |
| Total |  |  |  | 182 |

**P5PAV3B** m² Pav. continuo impreso e= 10 cm pig,emt+malla
0 m² × 24.47 (25.94 con costes indirectos) = 0.00

**P5PAV3C** m² Pav. continuo hormigón impreso e=15 cm pigm+malla
0 m² × 31.98 (33.9 con costes indirectos) = 0.00

**P5PAV5** m² Pav. solado acerado terrazo grano +15 HM20+20 ZA1
0 m² × 30.02 (31.82 con costes indirectos) = 0.00

**P5PAV7** m² Pav. solado acerado terrazo reliev. pulido +10 HM20+15 ZA1
0 m² × 27.7 (29.36 con costes indirectos) = 0.00

**P5PAV1D** m² Pav. solado acerado táctil abotonado+10 HM20+15 ZA1
0 m² × 34.57 (36.64 con costes indirectos) = 0.00

**P5PAV1C** m² Pav. solado acerado baldosa dim. multiple +10 HM20+15 ZA1
0 m² × 25.73 (27.27 con costes indirectos) = 0.00

**P5PAVHM20B** m² Pav.de hormigón HM-20 ruleteado, 15 cm en acerados+15 cm ZA1
0 m² × 19.28 (20.44 con costes indirectos) = 0.00

**P5PAVHF36** m² Pav. hormigón HF-4, 20 cm
14 m² × 17.81 (18.88 con costes indirectos) = 264.32

| Medición | Uds. | Largo | Parcial |
|---|---|---|---|
| Acceso CCMs | 1 | 2 | 2.00 |
| Acceso nave | 2 | 4 | 8.00 |
| Acceso Desodorización | 1 | 4 | 4.00 |
| Total |  |  | 14 |

**P5PAVHM20A** m² Pav.hormigón magro 15 cm firmes
0 m² × 13.12 (13.91 con costes indirectos) = 0.00

**P5BORD1** m Bordillo hormigón 17x30
153 m × 12.5 (13.25 con costes indirectos) = 2027.25

| Medición | Uds. | Largo | Parcial |
|---|---|---|---|
| Acerado nave | 1 | 89 | 89.00 |
| Acceso CCMs | -1 | 2 | -2.00 |
| Acceso nave | -4 | 4 | -16.00 |
| Acceso Desodorización | -1 | 4 | -4.00 |
| Urbanización | 1 | 46 | 46.00 |
| Trafo+rubanziación | 1 | 30 | 30.00 |
| Remate acceso desde carretera-laterales | 2 | 5 | 10.00 |
| Total |  |  | 153 |

**P5BORD2** m Bordillo granito 15x25x120 cm
5 m × 28.87 (30.6 con costes indirectos) = 153.00

| Medición | Uds. | Largo | Parcial |
|---|---|---|---|
| Acceso desde carretera | 1 | 5 | 5.00 |
| Total |  |  | 5 |

**P5BORD3** m Bordillo prefabricado hormigón bicapa 9-10x20
0 m × 9.9 (10.49 con costes indirectos) = 0.00

**P6SÑL-002A** ud Señal triangular normal L=90 cm. Nivel1
3 ud × 81.91 (86.82 con costes indirectos) = 260.46

| Medición | Uds. | Parcial |
|---|---|---|
| Varios señalización acceso | 3 | 3.00 |
| Total |  | 3 |

**P6SÑL-003B** ud Señal cuadrada normal L=60 cm. Nivel1
2 ud × 85.17 (90.28 con costes indirectos) = 180.56

| Medición | Uds. | Parcial |
|---|---|---|
| Varios | 2 | 2.00 |
| Total |  | 2 |

**P6SÑL-010B** ud Señal. mod.nor. 150X34 cm Nivel2
3 ud × 86.26 (91.44 con costes indirectos) = 274.32

| Medición | Uds. | Parcial |
|---|---|---|
| Señalización | 3 | 3.00 |
| Total |  | 3 |

**P6SÑL-PINT10** m Marca vial continua y/o discontinua 10 cm
540 m × 0.89 (0.94 con costes indirectos) = 507.60

| Medición | Uds. | Largo | Alto | Parcial |
|---|---|---|---|---|
| Acceso e interior urbanización | 1 | 270 | 2 | 540.00 |
| Total |  |  |  | 540 |

**P6SÑL-PINT15** m Marca vial continua y/o discontinua 15 cm
24 m × 1.15 (1.22 con costes indirectos) = 29.28

| Medición | Uds. | Largo | Ancho | Parcial |
|---|---|---|---|---|
| Parking | 4 | 4 |  | 16.00 |
| Acceso desde calle | 1 | 4 | 2 | 8.00 |
| Total |  |  |  | 24 |

**P6SÑL-PINTS** m² Simbolos y cebreados marcas viales
15 m² × 7.15 (7.58 con costes indirectos) = 113.70

| Medición | Uds. | Largo | Parcial |
|---|---|---|---|
| Varios señalización parking | 1 | 15 | 15.00 |
| Total |  |  | 15 |

###### A1.2.2.11.2 CERRAMIENTOS (PR) (20/07/2005)
Importe: 19263.1

**P5PUERTA1A** ud Puerta metálica 1 hoja 2.1x0.9+pint
1 ud × 139.21 (147.56 con costes indirectos) = 147.56

**P5PUERTA1B** ud Puerta metálica 2 hoja x2,0x3.0m acero galvanizado+pint
2 ud × 589.55 (624.92 con costes indirectos) = 1249.84

| Medición | Uds. | Parcial |
|---|---|---|
| Acceso -2 trafo | 1 | 1.00 |
| Trafo | 1 | 1.00 |
| Total |  | 2 |

**P5CERRAM1** m Cerramiento tipo-1 malla electrosold+ murete 0.80x0.35+ciment.
190 m × 88.71 (94.03 con costes indirectos) = 17865.70

| Medición | Uds. | Largo | Parcial |
|---|---|---|---|
| Perímetro afectado por las obras | 1 | 190 | 190.00 |
| Se mantiene el cerramiento existente en la zona no afectada |  |  |  |
| Total |  |  | 190 |

**P5CERRAM2** m Cerramiento tipo-2 Valla de D/T metálica
0 m × 23.88 (25.31 con costes indirectos) = 0.00

**P5CERRAM3** m Cerramiento t-3 malla 10x30x63 plastif+ murete 0.25x0.35+ciment.
0 m × 100.97 (107.03 con costes indirectos) = 0.00

**P5CERRAM4** m Cerramiento tipo-4 ganadero
0 m × 6.27 (6.65 con costes indirectos) = 0.00

###### A1.2.2.11.3 DRENAJES Y PLUVIALES (PR) (15/09/2008)
Importe: 8605.29

**P1MT03A1** m³ Excavación localizadas roca+agotam+Tte vertedero
0 m³ × 12.01 (12.73 con costes indirectos) = 0.00

**P1MT03B1** m³ Excavación localizadas medio-duro+agotam+Tte vertedero
45.6 m³ × 3.86 (4.09 con costes indirectos) = 186.50

| Medición | Uds. | Largo | Ancho | Alto | Parcial |
|---|---|---|---|---|---|
| pluviales conex. rejillas | 1 | 38 | 1.2 | 1 | 45.60 |
| Total |  |  |  |  | 45.6 |

**P1MT04F** m³ Construcción cama de arena en tuberías
0 m³ × 13.33 (14.13 con costes indirectos) = 0.00

**P1MT04E** m³ Rellenos localizado con garbancillo 5/15
0 m³ × 9.66 (10.24 con costes indirectos) = 0.00

**P1MT04A** m³ Rellenos localizado con suelos proc. préstamo selec. 33 mm 95%PN
38 m³ × 5.06 (5.36 con costes indirectos) = 203.68

| Medición | Uds. | Largo | Alto | Parcial |
|---|---|---|---|---|
| pluviales conex. rejillas | 1 | 38 | 1 | 38.00 |
| Total |  |  |  | 38 |

**P1MT04B** m³ Rellenos localizado con suelos proc. excav 150 mm 95%PN
7 m³ × 2.99 (3.17 con costes indirectos) = 22.19

| Medición | Uds. | Largo | Parcial |
|---|---|---|---|
| pluviales conex. rejillas | 1 | 45 | 45.00 |
|  | -1 | 38 | -38.00 |
| Total |  |  | 7 |

**P1MT04D** m³ Rellenos localizado con material filtrante 40/80 95%PN
0 m³ × 11.03 (11.69 con costes indirectos) = 0.00

**P5BANDA250** m Banda de señalización Ancho: 250 mm PVC
38 m × 0.27 (0.29 con costes indirectos) = 11.02

**P5PAV4** m² Encachado piedra caliza+mortero
0 m² × 23.87 (25.3 con costes indirectos) = 0.00

**P3CUN-003** m Cuneta guarda revestida de hormigón
197 m × 10.94 (11.6 con costes indirectos) = 2285.20

| Medición | Uds. | Largo | Parcial |
|---|---|---|---|
| Cuneta norte | 1 | 140 | 140.00 |
| Cuneta sur | 1 | 57 | 57.00 |
| Total |  |  | 197 |

**P3CUN-004** m Cuneta guarda o pie de talud sin revestir
35 m × 3.47 (3.68 con costes indirectos) = 128.80

| Medición | Uds. | Largo | Parcial |
|---|---|---|---|
| Cuneta vertido a arroyo | 1 | 35 | 35.00 |
| Total |  |  | 35 |

**P3SCDN300** m Salvacuneta dn=300 HA icl. arqueta + zanja+relleno HM-20
0 m × 40.81 (43.26 con costes indirectos) = 0.00

**P3SCDN500** m Salvacuneta dn=500 HA icl. arqueta + zanja+relleno HM-20
0 m × 55.09 (58.4 con costes indirectos) = 0.00

**P3DREN110PVC** m Tubo dren PVC 110 mm corrugado+zanja+geotextil
0 m × 5.33 (5.65 con costes indirectos) = 0.00

**P3DREN200PVC** m Tubo dren PVC 200 mm corrugado+zanja+geotextil
0 m × 10.08 (10.68 con costes indirectos) = 0.00

**P3DREN250PVC** m Tubería PVC 250 mm dren+zanja+geotex.
0 m × 13.57 (14.38 con costes indirectos) = 0.00

**P4TUB200PVC** m Tubería PVC D=200 mm SN-8
0 m × 19.12 (20.27 con costes indirectos) = 0.00

**P4TUB315PVC** m Tubería PVC D=315 mm SN-8
38 m × 26.55 (28.14 con costes indirectos) = 1069.32

| Medición | Uds. | Largo | Parcial |
|---|---|---|---|
| pluviales conex. rejillas | 1 | 38 | 38.00 |
| Total |  |  | 38 |

**P4TUB400PVC** m Tubería PVC D=400 mm SN-8
0 m × 30.27 (32.09 con costes indirectos) = 0.00

**P4TUB500PVC** m Tubería PVC D=500 mm SN-8
15 m × 39.88 (42.27 con costes indirectos) = 634.05

| Medición | Uds. | Largo | Parcial |
|---|---|---|---|
|  | 2 | 6.5 | 13.00 |
|  | 1 | 2 | 2.00 |
| Total |  |  | 15 |

**P5ARQLD1A** ud Arq. ladrillo 1pie DN1.2m+enfosc+tapa FD H<=2.5m
1 ud × 565.87 (599.82 con costes indirectos) = 599.82

| Medición | Uds. | Parcial |
|---|---|---|
| Conex. rejillas | 1 | 1.00 |
| Total |  | 1 |

**P5ARQLD1B** Ud Arq. ladrillo 1pie DN1.2m+enfosc+tapa FD H>2.5m y <4.0m
0 Ud × 959.09 (1016.64 con costes indirectos) = 0.00

**P3SUM1** ud Sumidero sifónico 30x50
0 ud × 173.43 (183.84 con costes indirectos) = 0.00

**P3SUM2** ud Sumidero sifónico 40x60
11 ud × 182.24 (193.17 con costes indirectos) = 2124.87

| Medición | Uds. | Parcial |
|---|---|---|
| Imbornales | 11 | 11.00 |
| Total |  | 11 |

**P3SUM3** m Sumidero lineal 30 cm de anchura+p.p. canal de recogida
18 m × 55.96 (59.32 con costes indirectos) = 1067.76

| Medición | Uds. | Largo | Parcial |
|---|---|---|---|
| Acceso nave | 4 | 4 | 16.00 |
|  | 1 | 2 | 2.00 |
| Total |  |  | 18 |

**P4TUB60HA135** m Tubería hormigón armado junta elastomérica 135 Ø600
0 m × 48.68 (51.6 con costes indirectos) = 0.00

**P4TUB80HA135** m Tubería hormigón armado junta elastomérica 135 Ø800
0 m × 80.29 (85.11 con costes indirectos) = 0.00

**P4TUB100HA135** m Tubería hormigón armado junta elastomérica 135 Ø1000
0 m × 113.45 (120.26 con costes indirectos) = 0.00

**P4TUB120HA135** m Tubería hormigón armado junta elastomérica 135 Ø1200
0 m × 151.06 (160.12 con costes indirectos) = 0.00

**P1MT08GTX-002** m² Geotextil Geotesant-295gr/m2
152 m² × 1.69 (1.79 con costes indirectos) = 272.08

| Medición | Uds. | Largo | Alto | Parcial |
|---|---|---|---|---|
| pluviales | 1 | 38 | 4 | 152.00 |
| Total |  |  |  | 152 |

###### A1.2.2.11.4 RED RIEGO (PR) (14/04/2011)
Importe: 1810.43

**P1MT03A1** m³ Excavación localizadas roca+agotam+Tte vertedero
0 m³ × 12.01 (12.73 con costes indirectos) = 0.00

**P1MT03B1** m³ Excavación localizadas medio-duro+agotam+Tte vertedero
24.8 m³ × 3.86 (4.09 con costes indirectos) = 101.43

| Medición | Uds. | Largo | Ancho | Alto | Parcial |
|---|---|---|---|---|---|
| Varios | 1 | 80 | 0.4 | 0.4 | 12.80 |
|  | 1 | 55 | 0.4 | 0.4 | 8.80 |
|  | 1 | 20 | 0.4 | 0.4 | 3.20 |
| Total |  |  |  |  | 24.8 |

**P1MT04C** m³ Rellenos localizado con suelos proc. préstamo 150 mm 95%PN
24.8 m³ × 4.29 (4.55 con costes indirectos) = 112.84

| Medición | Uds. | Largo | Ancho | Alto | Parcial |
|---|---|---|---|---|---|
| Varios | 1 | 80 | 0.4 | 0.4 | 12.80 |
|  | 1 | 55 | 0.4 | 0.4 | 8.80 |
|  | 1 | 20 | 0.4 | 0.4 | 3.20 |
| Total |  |  |  |  | 24.8 |

**P1MT04B** m³ Rellenos localizado con suelos proc. excav 150 mm 95%PN
32.8 m³ × 2.99 (3.17 con costes indirectos) = 103.98

**P6TUBPE016.3** m Tubería de PE32 DN16PN3 riego +goteros
191 m × 0.89 (0.94 con costes indirectos) = 179.54

| Medición | Uds. | Largo | Parcial |
|---|---|---|---|
| Perímetro | 1 | 191 | 191.00 |
| Total |  |  | 191 |

**P6TUBPE025.6** m Tubería de PE32 DN25 PN6
80 m × 2.57 (2.72 con costes indirectos) = 217.60

| Medición | Uds. | Largo | Parcial |
|---|---|---|---|
| Conexión zonas verdes nuevas | 1 | 80 | 80.00 |
| Total |  |  | 80 |

**P6TUBPE032.6** m Tubería de PE32 DN32 PN6
55 m × 3 (3.18 con costes indirectos) = 174.90

| Medición | Uds. | Largo | Parcial |
|---|---|---|---|
| Red distribución y conexión a perímetro desde arqueta de corte | 1 | 15 | 15.00 |
|  | 1 | 30 | 30.00 |
|  | 1 | 10 | 10.00 |
| Total |  |  | 55 |

**P6TUBPE040.6** m Tubería de PE32 DN40 PN6
0 m × 3.07 (3.25 con costes indirectos) = 0.00

**P6TUBPE050.6** m Tubería de PE32 DN50 PN6
20 m × 3.41 (3.61 con costes indirectos) = 72.20

| Medición | Uds. | Largo | Parcial |
|---|---|---|---|
| red principal | 1 | 20 | 20.00 |
| Total |  |  | 20 |

**P6TUBPE063.06** m Tubería de PE100 DN63 PN6
0 m × 2.6 (2.76 con costes indirectos) = 0.00

**P6ASPEM01** Ud Aspersor emergente impacto A=12 m 1/2"
0 Ud × 38.36 (40.66 con costes indirectos) = 0.00

**P6HID01** Ud Hidrante incendios
0 Ud × 41.61 (44.11 con costes indirectos) = 0.00

**P6ELETV-01** Ud Electroválvula control de riego
2 Ud × 61.25 (64.93 con costes indirectos) = 129.86

| Medición | Uds. | Parcial |
|---|---|---|
| Sectorización | 2 | 2.00 |
| Total |  | 2 |

**P5ELEARQ0.4** Ud Arqueta la. registro 45x45x50 cm.
0 Ud × 77.78 (82.45 con costes indirectos) = 0.00

**P5ELETT10** ud Arq. polipropileno con tapa registrable
4 ud × 65.99 (69.95 con costes indirectos) = 279.80

| Medición | Uds. | Parcial |
|---|---|---|
| Varios valvulería de corte | 4 | 4.00 |
| Total |  | 4 |

**P4RSR02** ud Anillo gotero
100 ud × 2.3 (2.44 con costes indirectos) = 244.00

| Medición | Uds. | Largo | Parcial |
|---|---|---|---|
| Varios perímetro | 1 | 100 | 100.00 |
| Total |  |  | 100 |

**P6PROGRI** Ud Programador de riego
1 Ud × 90.89 (96.34 con costes indirectos) = 96.34

**P6CONEXRIEG** Ud Conexión red de riego
1 Ud × 92.4 (97.94 con costes indirectos) = 97.94

##### A1.2.2.12 INSTALACIONES AUX. Y VARIOS (PR) (21/11/2011)
Importe: 14156.73

**P3EDIFFONT1** Ud Inst. fontanería ac. inox AISI316
1 Ud × 156.05 (165.41 con costes indirectos) = 165.41

| Medición | Uds. | Parcial |
|---|---|---|
| Int. nave | 1 | 1.00 |
| Total |  | 1 |

**P3EDIFFONT6** Ud Lavaojos emergencia (EBAR)
1 Ud × 1270.92 (1347.18 con costes indirectos) = 1347.18

**P7INC4** Ud Extin.Pol. ABC9Kg.EF34A-144B
4 Ud × 90.13 (95.54 con costes indirectos) = 382.16

| Medición | Uds. | Parcial |
|---|---|---|
| Sala CCMs | 1 | 1.00 |
| Sala Desodorización | 1 | 1.00 |
| Nave | 2 | 2.00 |
| Nota: Trafo y generador incluidos en inst. elec |  |  |
| Total |  | 4 |

**P9VA15** ud Señal Corporativa pared 300x200mm
9 ud × 57.44 (60.89 con costes indirectos) = 548.01

| Medición | Uds. | Parcial |
|---|---|---|
| Sala CCms | 1 | 1.00 |
| Sala Desod | 2 | 2.00 |
| Nave | 6 | 6.00 |
| Total |  | 9 |

**P9VAR16** ud Señal Corporativa una cara c/ postes 1800x1110mm
2 ud × 217.83 (230.9 con costes indirectos) = 461.80

| Medición | Uds. | Parcial |
|---|---|---|
| Entrada | 1 | 1.00 |
| Interior urbanzación | 1 | 1.00 |
| Total |  | 2 |

**P9VAR1** ud Legalización y verificación de requerimientos CTE
1 ud × 2610.8 (2767.45 con costes indirectos) = 2767.45

**P9VAR2** Ud Legalización inst. incendios
1 Ud × 446.59 (473.39 con costes indirectos) = 473.39

**P9VAR3** Ud Legalización aparatos a presión
1 Ud × 2061.18 (2184.85 con costes indirectos) = 2184.85

**P9VAR4** Ud Legalización almacenamiento prod. químicos
1 Ud × 2061.18 (2184.85 con costes indirectos) = 2184.85

| Medición | Uds. | Parcial |
|---|---|---|
| Provisión desodorización | 1 | 1.00 |
| Total |  | 1 |

**P9VAR5** ud Tramitación REI
1 ud × 2404.7 (2548.98 con costes indirectos) = 2548.98

**P9VAR6** ud Manual de operaciones y mantenimiento
0 ud × 3091.75 (3277.26 con costes indirectos) = 0.00

**P9VAR7** ud Certificado RD1215/1997
1 ud × 1030.8 (1092.65 con costes indirectos) = 1092.65

| Medición | Uds. | Parcial |
|---|---|---|
| Toda la instalación | 1 | 1.00 |
| Total |  | 1 |

##### A1.2.2.13 REPOSICIÓN DE SERVICIO (PR) (31/01/2000)
Importe: 44300.79

###### A1.2.2.13.1 R.S. PAVIMENTOS (PR) (29/06/2004)
Importe: 5644.41

**P1MT06A** m³ Demolición muro o losa hormigón armado+tte+canon
0 m³ × 46.51 (49.3 con costes indirectos) = 0.00

**P1MT06B** m³ Demolición muro en masa o mamposteria+tte+canon
0 m³ × 28.51 (30.22 con costes indirectos) = 0.00

**P1MT06D** m³ Demolición pavimento de mezcla bituminosa+tte+canon
0 m³ × 14.07 (14.91 con costes indirectos) = 0.00

**P1MT06C** m² Demolición pavimento hormigón o acerado 40 cm espesor+tte+canon
4 m² × 6.28 (6.66 con costes indirectos) = 26.64

| Medición | Uds. | Largo | Ancho | Parcial |
|---|---|---|---|---|
| Conex. red abastecimiento | 1 | 2 | 2 | 4.00 |
| Total |  |  |  | 4 |

**P1MT06G** m² Desmontado de pavimento de losa piedra o adoquín+tte+canon
0 m² × 16.31 (17.29 con costes indirectos) = 0.00

**P4LOSA1B** m2 Cobija para tapado de cámara hasta 25 t/m2 de carga de rotura
0 m2 × 361.75 (383.46 con costes indirectos) = 0.00

**P4LOSA1C** m2 Cobija para tapado de cámara hasta 40 t/m2 de carga de rotura
0 m2 × 528.17 (559.86 con costes indirectos) = 0.00

**P5PAVFRES** m²cm Fresado pavimentos+trabajos preparatorios
0 m²cm × 0.61 (0.65 con costes indirectos) = 0.00

**P5MBS12.5** m² MB 5cm AC16 surf D BC60/70 + emulsión ECI o ECR 100kg/m2
0 m² × 6.07 (6.43 con costes indirectos) = 0.00

**P5MBS12COLOR** m² MB 5cm AC16 COLOR+ECI o ECR 100kg/m2 s/ su ap
0 m² × 12.82 (13.59 con costes indirectos) = 0.00

**P5MBS20.5** m² MB 5cm AC22 bin S BC60/70 + emulsión ECI o ECR 100kg/m2
0 m² × 5.77 (6.12 con costes indirectos) = 0.00

**P5MBS20.7** m² MB 7 cm AC22 bin S BC50/70 + emulsión ECI o ECR 100kg/m2
0 m² × 6.4 (6.78 con costes indirectos) = 0.00

**P5MBG20.5** m² MB 5cm AC32 base G BC60/70 + emulsión ECI o ECR 100kg/m2
0 m² × 5.58 (5.91 con costes indirectos) = 0.00

**P5MBG20.7** m² MB 7cm AC32 base G BC60/70 + emulsión ECI o ECR 100kg/m2
0 m² × 6.16 (6.53 con costes indirectos) = 0.00

**P5MBS1S20G20A** m² Rep. MB 5cm AC16+10cm AC22+15 cm AC32G + Marcas vial
0 m² × 38.6 (40.92 con costes indirectos) = 0.00

**P5MBS1S20G20B** m² Reposición firme localizado 5cm S12+10cm S-20+Marcas viales
0 m² × 24.03 (25.47 con costes indirectos) = 0.00

**P1MT08BASEZA1** m³ Zahorra artificial
0 m³ × 10.9 (11.55 con costes indirectos) = 0.00

**P1MT08BASEZA2** m² Escarificado camino +30%Zahorra artificial
2765 m² × 1.86 (1.97 con costes indirectos) = 5447.05

| Medición | Uds. | Largo | Ancho | Parcial |
|---|---|---|---|---|
| Camio de acceso paralelo a acometida eléctrica |  |  |  |  |
| incl. ejecución tuberías | 1 | 790 | 3.5 | 2765.00 |
| Total |  |  |  | 2765 |

**P5PAVHF36** m² Pav. hormigón HF-4, 20 cm
0 m² × 17.81 (18.88 con costes indirectos) = 0.00

**P5PAVHM20A** m² Pav.hormigón magro 15 cm firmes
0 m² × 13.12 (13.91 con costes indirectos) = 0.00

**P4HG-002B** m³ Hormigón HM-20/B/20/IIa Elementos horizontales y verticales
0 m³ × 55.85 (59.2 con costes indirectos) = 0.00

**P4ETT-002** kg Acero B-500-S
0 kg × 1.32 (1.4 con costes indirectos) = 0.00

**P5BORD1** m Bordillo hormigón 17x30
4 m × 12.5 (13.25 con costes indirectos) = 53.00

| Medición | Uds. | Largo | Parcial |
|---|---|---|---|
| Conex. abast | 1 | 4 | 4.00 |
| Total |  |  | 4 |

**P5BORD2** m Bordillo granito 15x25x120 cm
0 m × 28.87 (30.6 con costes indirectos) = 0.00

**P5BORD3** m Bordillo prefabricado hormigón bicapa 9-10x20
0 m × 9.9 (10.49 con costes indirectos) = 0.00

**P5PAV1A** m² Pav. solado acerado baldosa 20x20+10 HM20
0 m² × 23.11 (24.5 con costes indirectos) = 0.00

**P5PAV1B** m² Pav. solado acerado baldosa 33x33x4+10 HM20
0 m² × 23.57 (24.98 con costes indirectos) = 0.00

**P5PAV1C** m² Pav. solado acerado baldosa dim. multiple +10 HM20+15 ZA1
0 m² × 25.73 (27.27 con costes indirectos) = 0.00

**P5PAV1D** m² Pav. solado acerado táctil abotonado+10 HM20+15 ZA1
0 m² × 34.57 (36.64 con costes indirectos) = 0.00

**P5PAV2A** m² Pav. adoquinado horm. color+10 cm HM-20+15 cm ZA1
0 m² × 24.81 (26.3 con costes indirectos) = 0.00

**P5PAV2B** m² Pav. adoquinado granitico+10 cm HM-20+15 cm ZA1
0 m² × 55.77 (59.12 con costes indirectos) = 0.00

**P5PAVHM20B** m² Pav.de hormigón HM-20 ruleteado, 15 cm en acerados+15 cm ZA1
0 m² × 19.28 (20.44 con costes indirectos) = 0.00

**P5PAV3C** m² Pav. continuo hormigón impreso e=15 cm pigm+malla
0 m² × 31.98 (33.9 con costes indirectos) = 0.00

**P5PAV3B** m² Pav. continuo impreso e= 10 cm pig,emt+malla
0 m² × 24.47 (25.94 con costes indirectos) = 0.00

**P5PAV3A** m² Pav. continuo hormigón impreso e=7 cm pigm+malla
0 m² × 20.17 (21.38 con costes indirectos) = 0.00

**P5PAV5** m² Pav. solado acerado terrazo grano +15 HM20+20 ZA1
0 m² × 30.02 (31.82 con costes indirectos) = 0.00

**P5PAV6** m² Pav.para uso industrial .inc.:lim., fresado o ch
0 m² × 13.32 (14.12 con costes indirectos) = 0.00

**P5PAV7** m² Pav. solado acerado terrazo reliev. pulido +10 HM20+15 ZA1
0 m² × 27.7 (29.36 con costes indirectos) = 0.00

**P6SÑL-001** ud Desmontaje y reposición de señal con poste nuevo+placa
2 ud × 55.53 (58.86 con costes indirectos) = 117.72

| Medición | Uds. | Parcial |
|---|---|---|
| varios | 2 | 2.00 |
| Total |  | 2 |

**P6SÑL-002A** ud Señal triangular normal L=90 cm. Nivel1
0 ud × 81.91 (86.82 con costes indirectos) = 0.00

**P6SÑL-003B** ud Señal cuadrada normal L=60 cm. Nivel1
0 ud × 85.17 (90.28 con costes indirectos) = 0.00

**P6SÑL-010B** ud Señal. mod.nor. 150X34 cm Nivel2
0 ud × 86.26 (91.44 con costes indirectos) = 0.00

**P6SÑL-PINT10** m Marca vial continua y/o discontinua 10 cm
0 m × 0.89 (0.94 con costes indirectos) = 0.00

**P6SÑL-PINT15** m Marca vial continua y/o discontinua 15 cm
0 m × 1.15 (1.22 con costes indirectos) = 0.00

**P6SÑL-PINTS** m² Simbolos y cebreados marcas viales
0 m² × 7.15 (7.58 con costes indirectos) = 0.00

**P6RSBIONDA1** m Levantado y reposición de barrera de seguridad bionda
0 m × 14.32 (15.18 con costes indirectos) = 0.00

**P5MBDTS1** m² Doble tratamiento superficial+emulsión ECI 100kg/m2
0 m² × 3.37 (3.57 con costes indirectos) = 0.00

**P4TAPA60C250** ud Tapa registro fundición, circular Ø 60 cm clase C-250
0 ud × 91.96 (97.48 con costes indirectos) = 0.00

**P4TAPA60D400** Ud Tapa registro fundición, circular Ø 60 cm clase D-400
0 Ud × 106.29 (112.67 con costes indirectos) = 0.00

**P4TAPA60D400P** ud Tapa registro PRFV, circular Ø 60 cm o cuadrada clase D-400
0 ud × 84.09 (89.14 con costes indirectos) = 0.00

**P4TAPA70C250** ud Tapa registro fundición, circular Ø 70 cm clase C-250
0 ud × 128.21 (135.9 con costes indirectos) = 0.00

**P4TAPA70D400B** ud Tapa registro fundición, circular Ø 70 cm clase D-400 ventilac.
0 ud × 140.78 (149.23 con costes indirectos) = 0.00

**P4TAPA70D400** ud Tapa registro fundición, circular Ø 70 cm clase D-400
0 ud × 144.25 (152.91 con costes indirectos) = 0.00

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
0 ud × 452.29 (479.43 con costes indirectos) = 0.00

**P4TAPA90C250A** ud Tapa registro fundición rectang 90x90 cm clase C-250 acerrojada
0 ud × 424.38 (449.84 con costes indirectos) = 0.00

**P4TAPA90D400A** ud Tapa registro fundición rectang 90x90 cm clase D-400 acerrojada
0 ud × 494.13 (523.78 con costes indirectos) = 0.00

###### A1.2.2.13.2 R.S. CONDUCCIONES (PR) (01/09/2005)
Importe: 30676.69

**P1MT06A** m³ Demolición muro o losa hormigón armado+tte+canon
18.2 m³ × 46.51 (49.3 con costes indirectos) = 897.26

| Medición | Uds. | Largo | Alto | Parcial |
|---|---|---|---|---|
| Losa de arqueta de abastecimeinto | 1 | 17 | 0.4 | 6.80 |
| retirada y reposición | 1 | 13 | 0.4 | 5.20 |
|  | 1 | 4.5 | 0.4 | 1.80 |
|  | 1 | 11 | 0.4 | 4.40 |
| Total |  |  |  | 18.2 |

**P4LOSA1B** m2 Cobija para tapado de cámara hasta 25 t/m2 de carga de rotura
0 m2 × 361.75 (383.46 con costes indirectos) = 0.00

**P4LOSA1C** m2 Cobija para tapado de cámara hasta 40 t/m2 de carga de rotura
45.5 m2 × 528.17 (559.86 con costes indirectos) = 25473.63

| Medición | Uds. | Largo | Parcial |
|---|---|---|---|
| Losa de arqueta de abastecimeinto | 1 | 17 | 17.00 |
| retirada y reposición | 1 | 13 | 13.00 |
|  | 1 | 4.5 | 4.50 |
|  | 1 | 11 | 11.00 |
| reposición de cobijas arquetas existentes |  |  |  |
| para tránsito de tráfico |  |  |  |
| Total |  |  | 45.5 |

**P4TAPA60C250** ud Tapa registro fundición, circular Ø 60 cm clase C-250
0 ud × 91.96 (97.48 con costes indirectos) = 0.00

**P4TAPA60D400** Ud Tapa registro fundición, circular Ø 60 cm clase D-400
2 Ud × 106.29 (112.67 con costes indirectos) = 225.34

| Medición | Uds. | Largo | Parcial |
|---|---|---|---|
|  | 1 | 2 | 2.00 |
| se ponen tapas s/ actual |  |  |  |
| Total |  |  | 2 |

**P4TAPA60D400P** ud Tapa registro PRFV, circular Ø 60 cm o cuadrada clase D-400
0 ud × 84.09 (89.14 con costes indirectos) = 0.00

**P4TAPA70C250** ud Tapa registro fundición, circular Ø 70 cm clase C-250
0 ud × 128.21 (135.9 con costes indirectos) = 0.00

**P4TAPA70D400B** ud Tapa registro fundición, circular Ø 70 cm clase D-400 ventilac.
0 ud × 140.78 (149.23 con costes indirectos) = 0.00

**P4TAPA70D400** ud Tapa registro fundición, circular Ø 70 cm clase D-400
1 ud × 144.25 (152.91 con costes indirectos) = 152.91

| Medición | Uds. | Parcial |
|---|---|---|
| Arquetas | 1 | 1.00 |
| Total |  | 1 |

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
6 ud × 452.29 (479.43 con costes indirectos) = 2876.58

| Medición | Uds. | Parcial |
|---|---|---|
| Arquetas | 6 | 6.00 |
| Total |  | 6 |

**P4TAPA90C250A** ud Tapa registro fundición rectang 90x90 cm clase C-250 acerrojada
0 ud × 424.38 (449.84 con costes indirectos) = 0.00

**P4TAPA90D400A** ud Tapa registro fundición rectang 90x90 cm clase D-400 acerrojada
0 ud × 494.13 (523.78 con costes indirectos) = 0.00

**P4RSV1A** ud Sostenimiento cruce sin rep. serv.DN=<500
0 ud × 288.08 (305.36 con costes indirectos) = 0.00

**P4RSV1B** ud Sostenimiento cruce sin rep. serv. grandes: LMT y tub.DN>500
0 ud × 694.04 (735.68 con costes indirectos) = 0.00

**P4RSV2** ud Corte programado servicio aguas
1 ud × 390.09 (413.5 con costes indirectos) = 413.50

| Medición | Uds. | Parcial |
|---|---|---|
| VArios conexion agua | 1 | 1.00 |
| Total |  | 1 |

**P4RSSFIBC1** m Demolición y gest. residuos conduc. fibrocemento DN<1200
10 m × 46.78 (49.59 con costes indirectos) = 495.90

| Medición | Uds. | Largo | Parcial |
|---|---|---|---|
| Varios prov. | 1 | 10 | 10.00 |
| Total |  |  | 10 |

**P4RSS1A** m Dem, desmont y retirada tubería riego de varios diámetros
15 m × 4.18 (4.43 con costes indirectos) = 66.45

| Medición | Uds. | Largo | Parcial |
|---|---|---|---|
| Variios | 1 | 15 | 15.00 |
| Total |  |  | 15 |

**P4RSS1B** m Dem, desmont y retirada tubería saneam y/o abast DN <=500
6 m × 11.81 (12.52 con costes indirectos) = 75.12

| Medición | Uds. | Largo | Parcial |
|---|---|---|---|
| Varios | 3 | 2 | 6.00 |
| Total |  |  | 6 |

**P1MT03A1** m³ Excavación localizadas roca+agotam+Tte vertedero
0 m³ × 12.01 (12.73 con costes indirectos) = 0.00

**P1MT03B1** m³ Excavación localizadas medio-duro+agotam+Tte vertedero
0 m³ × 3.86 (4.09 con costes indirectos) = 0.00

**P1MT03G1** m³ Excavación de desmontes suelos + Tte a terraplén o vertedero
0 m³ × 4.05 (4.29 con costes indirectos) = 0.00

**P1MT04C** m³ Rellenos localizado con suelos proc. préstamo 150 mm 95%PN
0 m³ × 4.29 (4.55 con costes indirectos) = 0.00

**P1MT03H** m³ Excavación de escollera existente+acopio+post. colocacion
0 m³ × 16.46 (17.45 con costes indirectos) = 0.00

**P1MT03I** m² Entibación zanjas y pozos blindada o monocodal
0 m² × 9.46 (10.03 con costes indirectos) = 0.00

**P1MT04F** m³ Construcción cama de arena en tuberías
0 m³ × 13.33 (14.13 con costes indirectos) = 0.00

**P1MT04A** m³ Rellenos localizado con suelos proc. préstamo selec. 33 mm 95%PN
0 m³ × 5.06 (5.36 con costes indirectos) = 0.00

**P1MT04B** m³ Rellenos localizado con suelos proc. excav 150 mm 95%PN
0 m³ × 2.99 (3.17 con costes indirectos) = 0.00

**P1MT04E** m³ Rellenos localizado con garbancillo 5/15
0 m³ × 9.66 (10.24 con costes indirectos) = 0.00

**P1MT04D** m³ Rellenos localizado con material filtrante 40/80 95%PN
0 m³ × 11.03 (11.69 con costes indirectos) = 0.00

**P5BANDA250** m Banda de señalización Ancho: 250 mm PVC
0 m × 0.27 (0.29 con costes indirectos) = 0.00

**P6TUBPE063.16** m Tubería de PE100 DN63 PN16
0 m × 4.3 (4.56 con costes indirectos) = 0.00

**P6TUBPE090.16** m Tubería de PE100 DN90 PN16
0 m × 6.35 (6.73 con costes indirectos) = 0.00

**P6TUBPE110.16** m Tubería de PE100 DN110 PN16
0 m × 8.93 (9.47 con costes indirectos) = 0.00

**P6TUBPE125.16** m Tubería de PE100 DN125PN16
0 m × 11.33 (12.01 con costes indirectos) = 0.00

**P6TUBPE160.16** m Tubería de PE100 DN160PN16
0 m × 17.67 (18.73 con costes indirectos) = 0.00

**P4RSAPE50.16** m Reposición tub. DN50mm PE-100/16+arq+valv.+excav+rellenos
0 m × 38.11 (40.4 con costes indirectos) = 0.00

**P4RSAPE75.16** m Reposición tub. DN75mm PE-100/16+arq+valv.+excav+rellenos
0 m × 42.53 (45.08 con costes indirectos) = 0.00

**P4RSAPE90.16** m Reposición tub. DN90mm PE-100/16+arq+valv.+excav+rellenos
0 m × 44.5 (47.17 con costes indirectos) = 0.00

**P4RSAPE110.16** m Reposición tub. DN110mm PE-100/16+arq+valv.+excav+rellenos
0 m × 47.78 (50.65 con costes indirectos) = 0.00

**P4RSAPE125.16** m Reposición tub. DN125mm PE-100/16+arq+valv.+excav+rellenos
0 m × 50.18 (53.19 con costes indirectos) = 0.00

**P4RSAPE160.16** m Reposición tub. DN160mm PE-100/16+arq+valv.+excav+rellenos
0 m × 56.52 (59.91 con costes indirectos) = 0.00

**P4RSAFD200** m Reposición tub. DN200mm FD +arq+valv.+excav+rellenos
0 m × 72.97 (77.35 con costes indirectos) = 0.00

**P4RSAFD250** m Reposición tub. DN250mm FD +arq+valv.+excav+rellenos
0 m × 84.57 (89.64 con costes indirectos) = 0.00

**P4RSAFD300** m Reposición tub. DN300mm FD +arq+valv.+excav+rellenos
0 m × 97.14 (102.97 con costes indirectos) = 0.00

**P4RSAFD400** m Reposición tub. DN400mm FD +arq+valv.+excav+rellenos
0 m × 156.81 (166.22 con costes indirectos) = 0.00

**P4RSAFD500** m Reposición tub. DN500mm FD +arq+valv.+excav+rellenos
0 m × 208.91 (221.44 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P6VC.060.16** ud Válvula compuerta ø 50/60 mm, 16 atm, instalada
0 ud × 64.2 (68.05 con costes indirectos) = 0.00

**P6VC.080.16** ud Válvula compuerta ø 80 mm, 16 atm, instalada
0 ud × 72.57 (76.92 con costes indirectos) = 0.00

**P6VC.100.16** ud Válvula compuerta ø 100 mm, 16 atm, instalada
0 ud × 155.78 (165.13 con costes indirectos) = 0.00

**P6VC.125.16** ud Válvula compuerta ø 125 mm, 16 atm, instalada
0 ud × 228.1 (241.79 con costes indirectos) = 0.00

**P6VM.250.16** ud Válvula mariposa ø 250 mm, 16 atm, instalada. Manual
0 ud × 785.12 (832.23 con costes indirectos) = 0.00

**P6VM.300.16** ud Válvula mariposa ø 300 mm, 16 atm, instalada. Manual
0 ud × 1231.15 (1305.02 con costes indirectos) = 0.00

**P6CD.080.16** ud Carrete desmontaje DN80 PN16
0 ud × 49.23 (52.18 con costes indirectos) = 0.00

**P6CD.100.16** ud Carrete desmontaje DN100 PN16
0 ud × 69.69 (73.87 con costes indirectos) = 0.00

**P6CD.125.16** ud Carrete desmontaje DN125 PN16
0 ud × 112.19 (118.92 con costes indirectos) = 0.00

**P6CD.150.16** ud Carrete desmontaje DN150PN16
0 ud × 146.18 (154.95 con costes indirectos) = 0.00

**P6CD.200.16** ud Carrete desmontaje DN200 PN16
0 ud × 176.13 (186.7 con costes indirectos) = 0.00

**P6CD.250.16** ud Carrete desmontaje DN250 PN16
0 ud × 195.53 (207.26 con costes indirectos) = 0.00

**P6CD.300.16** ud Carrete desmontaje DN 300 PN16
0 ud × 269.38 (285.54 con costes indirectos) = 0.00

**P6PM125INX** ud Carrete pasamuros 125 mm AISI 316 brida-brida
0 ud × 137.89 (146.16 con costes indirectos) = 0.00

**P6PM150INX** ud Carrete pasamuros 150mm AIS I316 brida-brida
0 ud × 165.91 (175.86 con costes indirectos) = 0.00

**P6PM200INX** ud Carrete pasamuros 200mm AISI 316 brida-brida
0 ud × 197.43 (209.28 con costes indirectos) = 0.00

**P6PM250INX** ud Carrete pasamuros 250mm AISI 316 brida-brida
0 ud × 204.84 (217.13 con costes indirectos) = 0.00

**P6PM300INX** ud Carrete pasamuros 300mm AISI316 brida-brida
0 ud × 238.71 (253.03 con costes indirectos) = 0.00

**P6PM400INX** ud Carrete pasamuros 400mm AISI316 brida-brida
0 ud × 289.09 (306.44 con costes indirectos) = 0.00

**P6PM500INX** ud Carrete pasamuros 500mm AISI316 brida-brida
0 ud × 396.46 (420.25 con costes indirectos) = 0.00

**P6VENT.050.16** ud Ventosa trifuncional DN50 mm PN16
0 ud × 199.38 (211.34 con costes indirectos) = 0.00

**P6VENT.080.16** ud Ventosa trifuncional DN80 mm PN16
0 ud × 361.87 (383.58 con costes indirectos) = 0.00

**P6VENT.100.16** ud Ventosa trifuncional DN100 mm PN16
0 ud × 585.48 (620.61 con costes indirectos) = 0.00

**TUB.FD.150A** m Tubería de FD DN150 C40+pp piezas+J. Flex
0 m × 24.04 (25.48 con costes indirectos) = 0.00

**TUB.FD.250A** m Tubería de FD DN250 C40+pp piezas+J. Flex
0 m × 58.55 (62.06 con costes indirectos) = 0.00

**TUB.FD.250B** m Tubería de FD DN250 C40+pp piezas+J. Flex+Rev poliuret
0 m × 73.23 (77.62 con costes indirectos) = 0.00

**TUB.FD.250C** m Tubería de FD DN250 C40+pp piezas+acerrojada
0 m × 65.32 (69.24 con costes indirectos) = 0.00

**TUB.FD.300A** m Tubería de FD DN300 C40+pp piezas+J. Flex
0 m × 62.08 (65.8 con costes indirectos) = 0.00

**TUB.FD.300B** m Tubería de FD DN300 C40+pp piezas+J. Flex+Rev poliuret
0 m × 78.11 (82.8 con costes indirectos) = 0.00

**TUB.FD.300C** m Tubería de FD DN300 C40+pp piezas+acerrojada
0 m × 69.47 (73.64 con costes indirectos) = 0.00

**TUB.FD.350A** m Tubería de FD DN350 C30+pp piezas+J. Flex
0 m × 78.67 (83.39 con costes indirectos) = 0.00

**TUB.FD.350B** m Tubería de FD DN350 C30+pp piezas+J. Flex+Rev poliuret
0 m × 99.36 (105.32 con costes indirectos) = 0.00

**TUB.FD.350C** m Tubería de FD DN350 C30+pp piezas+acerrojada
0 m × 88.22 (93.51 con costes indirectos) = 0.00

**TUB.FD.400A** m Tubería de FD DN400 C30+pp piezas+J. Flex
0 m × 93.62 (99.24 con costes indirectos) = 0.00

**TUB.FD.400B** m Tubería de FD DN400 C30+pp piezas+J. Flex+Rev poliuret
0 m × 120.11 (127.32 con costes indirectos) = 0.00

**TUB.FD.400C** m Tubería de FD DN400 C30+pp piezas+acerrojada
0 m × 105.86 (112.21 con costes indirectos) = 0.00

**TUB.FD.500A** m Tubería de FD DN500 C30+pp piezas+J. Flex
0 m × 133.68 (141.7 con costes indirectos) = 0.00

**TUB.FD.500B** m Tubería de FD DN500 C30+pp piezas+J. Flex+Rev poliuret
0 m × 173.3 (183.7 con costes indirectos) = 0.00

**TUB.FD.500C** m Tubería de FD DN500 C30+pp piezas+acerrojada
0 m × 151.97 (161.09 con costes indirectos) = 0.00

**TUB.FD.600A** m Tubería de FD DN600 C30+pp piezas+J. Flex
0 m × 171.93 (182.25 con costes indirectos) = 0.00

**TUB.FD.600B** m Tubería de FD DN600 C30+pp piezas+J. Flex+Rev poliuret
0 m × 225.24 (238.75 con costes indirectos) = 0.00

**TUB.FD.600C** m Tubería de FD DN600 C30+pp piezas+acerrojada
0 m × 196.54 (208.33 con costes indirectos) = 0.00

###### A1.2.2.13.3 R.S. ALUMBRADO (PR) (31/01/2000)
Importe: 305.36

**P5ELEC03ALUMB** ud Pyto. tramitación alumbrado público+tasas conexión
0 ud × 763.8 (809.63 con costes indirectos) = 0.00

**P5ELEBTALUMB** Ud Legalización de alumbrado público+OCA´s
0 Ud × 467.83 (495.9 con costes indirectos) = 0.00

**P4RSV1D** m Demolición y retirada de conductos y cableados inst. subterranea
0 m × 4.56 (4.83 con costes indirectos) = 0.00

**P4RSV1A** ud Sostenimiento cruce sin rep. serv.DN=<500
1 ud × 288.08 (305.36 con costes indirectos) = 305.36

| Medición | Uds. | Parcial |
|---|---|---|
| Acometida agua | 1 | 1.00 |
| Cruces acometida LMT incl en capítulo RS inst. elec |  |  |
| Total |  | 1 |

**P4RSV1B** ud Sostenimiento cruce sin rep. serv. grandes: LMT y tub.DN>500
0 ud × 694.04 (735.68 con costes indirectos) = 0.00

**P5ELECFAR01A** Ud Desmontaje y montaje columnas H<8.0m. aprovechando base+arq+tt
0 Ud × 120.68 (127.92 con costes indirectos) = 0.00

**P5ELECFAR02A** ud Desmontaje y post. montaje farolas H<8.0m + base+ arqu+TT
0 ud × 333.13 (353.12 con costes indirectos) = 0.00

**P5ELECFAR01B** Ud Desmontaje y montaje columnas H>8.0m. aprovechando base+arq+tt
0 Ud × 143.18 (151.77 con costes indirectos) = 0.00

**P5ELECFAR02B** ud Desmontaje y post. montaje farolas H>8.0m + base+ arqu+TT
0 ud × 357.96 (379.44 con costes indirectos) = 0.00

**P5ELECFAR05** ud Columna 8m+ brazo150w led
0 ud × 891.96 (945.48 con costes indirectos) = 0.00

**P35RALUM02** m Canaliz alumbrado conducto Ø90 mm+tendido línea elec.4x6mm2+TT
0 m × 18.63 (19.75 con costes indirectos) = 0.00

**P5ELE110X4** m Can. cama arena PVC 110x4 (calzadas) 0.4x1.0m
0 m × 19.24 (20.39 con costes indirectos) = 0.00

**P5ELE90X1** m Can.tubo cam arena PVC 90x1 (calzadas) 0.4x1.0m
0 m × 7.13 (7.56 con costes indirectos) = 0.00

**P5ELE90X2** m Can. cama arena PVC 90x2 (calzadas) 0.4x1.0m
0 m × 8.1 (8.59 con costes indirectos) = 0.00

**P5ELECCGB1** Ud Centro de mando alumbrado público+protecciones+TT+tramitac.
0 Ud × 1011.45 (1072.14 con costes indirectos) = 0.00

**P5ARQLD6** ud Arqueta de registro 40x40x50 1/2 tapa FD
0 ud × 59.29 (62.85 con costes indirectos) = 0.00

**P5ARQLD4B** Ud Arqueta de registro 60x60x60 1/2 tapa FD
0 Ud × 112.93 (119.71 con costes indirectos) = 0.00

**P5ELE40PVC** m tubo. eléctricidad Polímero term libre de halógenos ríg M40
0 m × 1.58 (1.67 con costes indirectos) = 0.00

**P35RALUM03** m Realización de conexiónes tipo M3
0 m × 42 (44.52 con costes indirectos) = 0.00

**P5ELEM4X2.5TT** m Manguera electrica 4 x 2.5 + TT2.5 mm2 Cu
0 m × 4.89 (5.18 con costes indirectos) = 0.00

**P5ELEM4X1.5TT** m Manguera electrica 4 x 1.5 + TT1.5 mm2 Cu
0 m × 4.44 (4.71 con costes indirectos) = 0.00

**P5ELEM4X6TT** m Manguera electrica 4 x 6 + TT6 mm2 Cu
0 m × 8.06 (8.54 con costes indirectos) = 0.00

**P5ELETT1** ud Toma tierra alumbrado público con placa en arq.
0 ud × 61.32 (65 con costes indirectos) = 0.00

**P5ELETT2** ud Toma de tierra independiente con pica 200/14.3 Fe+Cu+arq. visita
0 ud × 87.83 (93.1 con costes indirectos) = 0.00

###### A1.2.2.13.4 R.S. ELECTRICIDAD (PR) (20/07/2000)
Importe: 5059.02

**P1MT09** m² Tablestacado recuperable o perdido cualquier profundidad
0 m² × 79.23 (83.98 con costes indirectos) = 0.00

**P4RSV1D** m Demolición y retirada de conductos y cableados inst. subterranea
10 m × 4.56 (4.83 con costes indirectos) = 48.30

| Medición | Uds. | Parcial |
|---|---|---|
| Varios | 10 | 10.00 |
| Total |  | 10 |

**P4RSV1A** ud Sostenimiento cruce sin rep. serv.DN=<500
14 ud × 288.08 (305.36 con costes indirectos) = 4275.04

| Medición | Uds. | Parcial |
|---|---|---|
| Cruces referenciados a PK conducción LB |  |  |
| acometida LMT PK 3558 a 3558 | 1 | 1.00 |
| acometida LMT PK 3558 a 3672 | 1 | 1.00 |
| acometida LMT PK 3688 a 3688 | 1 | 1.00 |
| acometida LMT PK 3557 a 3700 | 1 | 1.00 |
| acometida LMT PK 3693 a 2319 | 1 | 1.00 |
| acometida LMT PK 3693 a 3890 | 1 | 1.00 |
| acometida LMT PK 3773 a 3800 | 1 | 1.00 |
| acometida LMT PK 3773 a 0 | 1 | 1.00 |
| acometida LMT PK 3775 a 0 | 1 | 1.00 |
| acometida LMT PK 3788 a 3788 | 1 | 1.00 |
| acometida LMT PK 3794 a 3794 | 1 | 1.00 |
| acometida LMT PK 3850 a 3850 | 1 | 1.00 |
| acometida LMT PK 3870 a 3870 | 1 | 1.00 |
| acometida LMT PK 3896 a 3896 | 1 | 1.00 |
| Nota: resto de servicios (pavimento, .. y desvíos se incluyen en |  |  |
| la construcción del ramal al ejecutarse la zanja conjuntamente |  |  |
| Total |  | 14 |

**P4RSV1B** ud Sostenimiento cruce sin rep. serv. grandes: LMT y tub.DN>500
1 ud × 694.04 (735.68 con costes indirectos) = 735.68

| Medición | Uds. | Parcial |
|---|---|---|
| acometida LMT PK 3557 a 3700 | 1 | 1.00 |
| PK referenciado a conducción principal |  |  |
| Total |  | 1 |

**P5ELE110X4H2** m Rep.completa de LMT +p.p. arquetas y canalizac. hormigonada
0 m × 169.61 (179.79 con costes indirectos) = 0.00

**P4RSE01** m Reposición línea aérea BT poste H>=9m
0 m × 28.29 (29.99 con costes indirectos) = 0.00

**P5ELE110X4** m Can. cama arena PVC 110x4 (calzadas) 0.4x1.0m
0 m × 19.24 (20.39 con costes indirectos) = 0.00

**P5ELE110X2** m Can. cama arena PVC 110 mm x 2 (calzadas) 0.4x1.0m
0 m × 15.42 (16.35 con costes indirectos) = 0.00

**P5ELE110X4H** m Can. horm. PVC 110 mm x4 (calzadas) 0.4x1.0m
0 m × 42.87 (45.44 con costes indirectos) = 0.00

**P5ELE110X2H** m Can. horm. PVC 110 mm x2 (calzadas) 0.4x1.0m
0 m × 39.05 (41.39 con costes indirectos) = 0.00

**P5ELE160X4** m Can. cama arena PVC 160 mm x4 (calzada) 0.4X1.0m
0 m × 24.91 (26.4 con costes indirectos) = 0.00

**P5ELE160X4H** m Can. horm. PVC 160 mm x4 (calzadas) 0.4x1.0m
0 m × 53.09 (56.28 con costes indirectos) = 0.00

**P5ELE200X2H1** m Can. horm. PE 200 mm x2 (aceras) 0.65x1.0m
0 m × 49.02 (51.96 con costes indirectos) = 0.00

**P5ELE200X2H2** m Can. horm. PE 200 mm x2 (calzadas) 0.65x1.3m
0 m × 50.65 (53.69 con costes indirectos) = 0.00

**P5ELE200X2HT** m Can. horm. PE 200x2+3x65mm (calzadas) 0.65x1.3m
0 m × 59.87 (63.46 con costes indirectos) = 0.00

**P5ARQPREF1.0E** Ud Arqueta BT prefabricada inst. elect. 100x100x100 con tapa FD
0 Ud × 206.99 (219.41 con costes indirectos) = 0.00

**P5ARQPREF2.0E** Ud Arqueta MT prefabricada inst. elect. 110x110x160 con tapa FD
0 Ud × 270.54 (286.77 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ELEM1X150A** m Manguera electrica 1 x 150 Al mm2
0 m × 14.69 (15.57 con costes indirectos) = 0.00

**P5ELEM1X95A** m Manguera electrica 1 x 95 Al mm2
0 m × 10.84 (11.49 con costes indirectos) = 0.00

**P5ELEM1X150** m Manguera electrica 1 x 150 mm2 Cu
0 m × 24.42 (25.89 con costes indirectos) = 0.00

**P5ELEM1X95** m Manguera electrica 1 x 95 mm2 Cu
0 m × 14.96 (15.86 con costes indirectos) = 0.00

**P5ELEM1X95TT** m Manguera electrica 1 x 95 TT mm2
0 m × 14.96 (15.86 con costes indirectos) = 0.00

**P5ELEM4X50TT** m Manguera electrica 4 x 50 + TT mm2 Cu
0 m × 32.68 (34.64 con costes indirectos) = 0.00

**P5ELEM4X25TT** m Manguera electrica 4 x 25 + TT mm2 Cu
0 m × 13.41 (14.21 con costes indirectos) = 0.00

**P5ELEM1X16TT** m Manguera electrica 1 x 16 mm2 Cu
0 m × 5.56 (5.89 con costes indirectos) = 0.00

**P5ELEM4X10TT** m Manguera electrica 4 x 10 + TT10 mm2 Cu
0 m × 7.94 (8.42 con costes indirectos) = 0.00

**P5ELEM4X2.5TT** m Manguera electrica 4 x 2.5 + TT2.5 mm2 Cu
0 m × 4.89 (5.18 con costes indirectos) = 0.00

**P5ELEM2X2.5TT** m Manguera electrica 2 x 2.5 + TT 2.5mm2
0 m × 4.23 (4.48 con costes indirectos) = 0.00

**P5ELEM12X2.5T** m Manguera electrica 12 x 2.5 + TT2.5 mm2
0 m × 5.16 (5.47 con costes indirectos) = 0.00

**P5ELEM18X2.5T** m Manguera electrica 18 x 2.5 + TT 2.5mm2
0 m × 6.3 (6.68 con costes indirectos) = 0.00

**P5ELEM2X1.5TT** m Manguera electrica 2 x 1.5 + TT1.5 mm2
0 m × 3.81 (4.04 con costes indirectos) = 0.00

**P5ELEM4X1.5TT** m Manguera electrica 4 x 1.5 + TT1.5 mm2 Cu
0 m × 4.44 (4.71 con costes indirectos) = 0.00

**P4RSV1C** Ud Sostenimiento poste telefonía y/o electricidad BT
0 Ud × 224.88 (238.37 con costes indirectos) = 0.00

**P5ELEM95X54TT** m Manguera RZ 0,6/1 KV 3x95 mm2+54TT aéreo Al
0 m × 20.76 (22.01 con costes indirectos) = 0.00

**P5ELECLM3B** Ud Cuadro seccionador y pararrayos de derivación de línea MT Subt
0 Ud × 767.67 (813.73 con costes indirectos) = 0.00

**P5ELECLM2** ud Apoyo de entronque, derivación o final de línea +P.Tierra+Ciment
0 ud × 2341.05 (2481.51 con costes indirectos) = 0.00

**P5ELECLMT3** m Conductor Aluminio Acero LA-56
0 m × 4.1 (4.35 con costes indirectos) = 0.00

**P5ELEM1X120A** m Manguera electrica 1 x 120 Al mm2
0 m × 16.02 (16.98 con costes indirectos) = 0.00

**P5ELEM1X240A** m Manguera electrica 1 x 240 Al mm2
0 m × 18.28 (19.38 con costes indirectos) = 0.00

###### A1.2.2.13.5 R.S. MOBILIARIO (PR) (01/01/2004)
Importe: 2615.31

**P5DESMMOB01** ud Desmontaje y reposición mobiliario urbano+cimentación
0 ud × 114.46 (121.33 con costes indirectos) = 0.00

**P5JARD** Ud Jardinera en Fundición dúctil
0 Ud × 348.7 (369.62 con costes indirectos) = 0.00

**P4BANCO1** Ud Banco 1,80 m de madera tronco.
0 Ud × 127.25 (134.89 con costes indirectos) = 0.00

**P4BANCO2** Ud Banco 2.0 m modelo urbano homologado
0 Ud × 204.02 (216.26 con costes indirectos) = 0.00

**P85BANCO3** Ud Banco fundición artística 2,06
0 Ud × 337.89 (358.16 con costes indirectos) = 0.00

**P4BANCO3** Ud Banco tipo paseo Granito+tablón madera
0 Ud × 548.55 (581.46 con costes indirectos) = 0.00

**P85PAP1** Ud Papelera basc. acer. postes 50 l. (homologada)
0 Ud × 167.77 (177.84 con costes indirectos) = 0.00

**P85PAP2** Ud Papelera basc. plástica.50 l. farola (homologada)
0 Ud × 51.88 (54.99 con costes indirectos) = 0.00

**P41BARAND07** m Barandilla en acero inox. accesibilidad S/D 8/2003
0 m × 201.12 (213.19 con costes indirectos) = 0.00

**P41BARAND06** m Barandilla estética reforzada S275JR tipo sol
0 m × 70.62 (74.86 con costes indirectos) = 0.00

**P5CERRAM0D2** m Desmontaje de cerramiento y/o barandilla de madera+ reutilz.
0 m × 6.84 (7.25 con costes indirectos) = 0.00

**P-105AMBCER02** m Barandilla madera reutiliz.+p.p. cimiento, ancl, partes perdida
0 m × 17.56 (18.61 con costes indirectos) = 0.00

**P-105AMBCER01** m Modulo barandilla rollizo madera tratada de pino de 2 m.
0 m × 32.17 (34.1 con costes indirectos) = 0.00

**P41BARAND03** m Barandilla madera normalizada montantes verticales
0 m × 37.06 (39.28 con costes indirectos) = 0.00

**P-105AMBCART2** Ud Cartel tipo-2 Flecha Indicativa
0 Ud × 123.62 (131.04 con costes indirectos) = 0.00

**P-105AMBCART1** Ud Cartel tipo-1 Tejadillo
1 Ud × 1278.31 (1355.01 con costes indirectos) = 1355.01

| Medición | Uds. | Parcial |
|---|---|---|
| Varios | 1 | 1.00 |
| Total |  | 1 |

**P-105AMBCART3** Ud Cartel tipo-3 Hito
0 Ud × 122.15 (129.48 con costes indirectos) = 0.00

**P-105AMBCART4** Ud Cartel tipo-4 Señal indicadora
0 Ud × 63.89 (67.72 con costes indirectos) = 0.00

**P-105AMBCART5** Ud Cartel tipo-5 Mesa Mirador
0 Ud × 714.14 (756.99 con costes indirectos) = 0.00

**P-105AMBCA01** Ud Caja anidadera de madera
0 Ud × 21.03 (22.29 con costes indirectos) = 0.00

**P-105AMBMIR01** Ud Mirador de 4x3 en base de cimiento de hormigón armado
0 Ud × 4330.73 (4590.57 con costes indirectos) = 0.00

**P-105AMBPAP2** Ud Papelera rústica de tablillas de 60 cm con dos pies de mad.
0 Ud × 183.9 (194.93 con costes indirectos) = 0.00

**P5DESMMOB02** ud Desmontaje y reposición señalítica Pte Romano (08/02/2008)
2 ud × 594.48 (630.15 con costes indirectos) = 1260.30
Retirada y desmontaje de mobiliario conjunto señalítica Pte Romano de cualquier dimensión incluida protección, carga y transporte de mobiliario a acopio intermedio para posterior uso, retirada de cimentaciones y anclajes, rellenos de huecos abiertos y sellado de los mismos, así como la posterior carga y transporte para reubicación , formación de cimientos de apoyo, y colocación definitiva. Unidad completa de desmontaje, y posterior montaje.

| Código | Ud | Descripción | Rendimiento | Precio | Importe |
|---|---|---|---|---|---|
| MAO-001 | h | Cuadrilla "A" | 3.5 | 42 | 147.00 |
| MAQ-012 | día | Día alquiler de generador de c.a. | 3.5 | 9.31 | 32.59 |
| MAQ-004A4 | h | Camión basculante 4x4 18 t. | 3.5 | 36.34 | 127.19 |
| MAQ-018 | h | Cortadora hormigón-asfalto. disco diamante+elementos | 3.5 | 6.38 | 22.33 |
| MAQ-002A1 | h | Retroexcavadora ruedas hidráulica 51/70 cv | 3.5 | 29.27 | 102.45 |
| MAQ-001A | h | Camión grúa- pluma corto | 3.5 | 26.27 | 91.95 |
| MAT4HORHM20A1 | m³ | Hormigón HM-20/B/20/IIa a pie obra | 1.5 | 47.28 | 70.92 |
| OTRO-CANON1 | m³ | Canon vertido+clasif.residuos+RCD (excav o demolic) | 0.02 | 2.69 | 0.05 |
|  |  | Total |  |  | 594.48 |

| Medición | Uds. | Parcial |
|---|---|---|
| Desmontaje señalítica | 2 | 2.00 |
| Total |  | 2 |

#### A1.2.3. EBAR Y TT GUADACORTE (31/01/2000)
Importe: 3172892.08

##### A1.2.3.1. TRABAJOS PREVIOS Y MOV. TIERRAS EBAR y TT (GC) (01/01/2004)
Importe: 437788.31

**P1MT06A** m³ Demolición muro o losa hormigón armado+tte+canon
0 m³ × 46.51 (49.3 con costes indirectos) = 0.00

**P1MT06B** m³ Demolición muro en masa o mamposteria+tte+canon
0 m³ × 28.51 (30.22 con costes indirectos) = 0.00

**P1MT06K** m² Demolición muro bloque o ladrillo
0 m² × 4.89 (5.18 con costes indirectos) = 0.00

**P1MT06C** m² Demolición pavimento hormigón o acerado 40 cm espesor+tte+canon
0 m² × 6.28 (6.66 con costes indirectos) = 0.00

**P1MT06D** m³ Demolición pavimento de mezcla bituminosa+tte+canon
0 m³ × 14.07 (14.91 con costes indirectos) = 0.00

**P1MT06H** m3 Demolición edific. medios mecánicos
0 m3 × 12.67 (13.43 con costes indirectos) = 0.00

**P-102AMB-PL01** m² Preparación del terreno y laboreo mecánico
0 m² × 0.18 (0.19 con costes indirectos) = 0.00

**P-102AMB-PL03** m² Desbroce manual y selectivo del terreno
0 m² × 5.42 (5.75 con costes indirectos) = 0.00

**P1MT01B** m² Desbroce y limpieza con med mec.(alta densidad arbórea)
4696 m² × 3.88 (4.11 con costes indirectos) = 19300.56

| Medición | Uds. | Largo | Ancho | Parcial |
|---|---|---|---|---|
| Zona densa prox. a río | 1 | 20 | 10 | 200.00 |
| Interior parcela | 1 | 6487 |  | 6487.00 |
| A descontar zonas pozo densas | -1 | 1317 |  | -1317.00 |
| A deducir zonas que no se afectan ( esquinas tras decantador) | -1 | 673 |  | -673.00 |
|  | -1 |  |  | -1.00 |
| Total |  |  |  | 4696 |

**P1MT01A** m² Desbroce y limpieza con med mec.(baja densidad arbórea)
1317 m² × 0.19 (0.2 con costes indirectos) = 263.40

| Medición | Uds. | Largo | Parcial |
|---|---|---|---|
| Interior parcela deduciendo superficies a demoler | 1 | 3472 | 3472.00 |
| Pretratamiento | -1 | 90 | -90.00 |
| Oficinas | -1 | 308 | -308.00 |
| Biológico | -1 | 440 | -440.00 |
| decantador y elementos asociados | -1 | 162 | -162.00 |
|  | -1 | 60 | -60.00 |
|  | -1 | 25 | -25.00 |
|  | -1 | 35 | -35.00 |
| Eras | -1 | 50 | -50.00 |
| Caminos | -1 | 985 | -985.00 |
| Total |  |  | 1317 |

**P1MT02A** m² Excavación de tierra vegetal de 35 cm
6013 m² × 0.26 (0.28 con costes indirectos) = 1683.64

| Medición | Uds. | Largo | Parcial |
|---|---|---|---|
| Zona a desbrozar | 1 | 4696 | 4696.00 |
|  | 1 | 1317 | 1317.00 |
| Total |  |  | 6013 |

**P1MT02B** m² Extendido de tierra vegetal procedente excav/acopio 35 cm
6013 m² × 0.27 (0.29 con costes indirectos) = 1743.77

| Medición | Uds. | Largo | Parcial |
|---|---|---|---|
| Zona a desbrozar | 1 | 4696 | 4696.00 |
| Será utilizada en zonas de demolición | 1 | 1317 | 1317.00 |
| Total |  |  | 6013 |

**P1MT03A1** m³ Excavación localizadas roca+agotam+Tte vertedero
0 m³ × 12.01 (12.73 con costes indirectos) = 0.00

**P1MT03B1** m³ Excavación localizadas medio-duro+agotam+Tte vertedero
839.54 m³ × 3.86 (4.09 con costes indirectos) = 3433.72

| Medición | Uds. | Largo | Ancho | Alto | Parcial |
|---|---|---|---|---|---|
| Excav localizada cimientos de muros perimetrales |  |  |  |  |  |
| Muro-1 | 1 | 87 | 4.3 | 1.2 | 448.92 |
| Muro-2 | 1 | 19.5 | 4.3 | 1.2 | 100.62 |
|  | 1 | 50 | 4.3 | 1.2 | 258.00 |
| Losa claderín | 1 | 4 | 16 | 0.5 | 32.00 |
| Total |  |  |  |  | 839.54 |

**P1MT03B2** m³ sobrecoste excav. localizadas bajo servicios
0 m³ × 0.98 (1.04 con costes indirectos) = 0.00

**P1MT03C1** m³ Excavación loc. blando/medio+agotam+recintos tablest/apan EBAR
6997.2 m³ × 11.54 (12.23 con costes indirectos) = 85575.76

| Medición | Uds. | Largo | Alto | Parcial |
|---|---|---|---|---|
| Excav. | 1 | 714 | 9.8 | 6997.20 |
| Incl. sobreexcav de 1,0m |  |  |  |  |
| Total |  |  |  | 6997.2 |

**P1MT03G1** m³ Excavación de desmontes suelos + Tte a terraplén o vertedero
1425.5 m³ × 4.05 (4.29 con costes indirectos) = 6115.40

| Medición | Uds. | Largo | Alto | Parcial |
|---|---|---|---|---|
| Plataforma de urbanización saneo previo | 1 | 2851 | 0.5 | 1425.50 |
| Nota: No se contemplan posibles rebajes |  |  |  |  |
| para reducción de prof. tablestaca ** |  |  |  |  |
| Total |  |  |  | 1425.5 |

**P1MT03H** m³ Excavación de escollera existente+acopio+post. colocacion
0 m³ × 16.46 (17.45 con costes indirectos) = 0.00

**P1MT03I** m² Entibación zanjas y pozos blindada o monocodal
0 m² × 9.46 (10.03 con costes indirectos) = 0.00

**P1MT15-150A** m² Muro pantalla secante pilote mortero M150 DN 150
0 m² × 120.16 (127.37 con costes indirectos) = 0.00

**P1MT15-150B** m Micropilote DN 150 HA-30 Vaina 125/6 p.p. puntales+viga riostra
0 m × 84.58 (89.65 con costes indirectos) = 0.00

**P1MT09** m² Tablestacado recuperable o perdido cualquier profundidad
2950 m² × 79.23 (83.98 con costes indirectos) = 247741.00

| Medición | Uds. | Largo | Alto | Parcial |
|---|---|---|---|---|
| Perímetro a distancia mín 2.5 de muro | 1 | 118 | 25 | 2950.00 |
| Nota** no considera rebajes (ej:2.0m) para |  |  |  |  |
| reducción de longitud de tablestaca |  |  |  |  |
| Nota** Considera terreno marsima sin roz en tablestaca |  |  |  |  |
| Perímetro a 2.3m de muro ** |  |  |  |  |
| Total |  |  |  | 2950 |

**P1MT04G** m³ Rellenos localizado con encachado roca mejora terreno
714 m³ × 4.62 (4.9 con costes indirectos) = 3498.60

**P1MT04F** m³ Construcción cama de arena en tuberías
0 m³ × 13.33 (14.13 con costes indirectos) = 0.00

**P1MT04A** m³ Rellenos localizado con suelos proc. préstamo selec. 33 mm 95%PN
205.1 m³ × 5.06 (5.36 con costes indirectos) = 1099.34

| Medición | Uds. | Largo | Alto | Parcial |
|---|---|---|---|---|
| Recrecido de trafo hasta cota 4,0 s/ DPH | 1 | 22.4 | 1 | 22.40 |
| Recrecido de zona generacor y CCM hasta cota 4,0 s/ DPH | 1 | 182.7 | 1 | 182.70 |
| Total |  |  |  | 205.1 |

**P1MT04B** m³ Rellenos localizado con suelos proc. excav 150 mm 95%PN
0 m³ × 2.99 (3.17 con costes indirectos) = 0.00

**P1MT04C** m³ Rellenos localizado con suelos proc. préstamo 150 mm 95%PN
1001.6 m³ × 4.29 (4.55 con costes indirectos) = 4557.28

| Medición | Uds. | Largo | Ancho | Alto | Parcial |
|---|---|---|---|---|---|
| Hasta cota terreno natural |  |  |  |  |  |
| Muro-1 | 2 | 87 | 4 | 0.8 | 556.80 |
| Muro-2 | 2 | 19.5 | 4 | 0.8 | 124.80 |
|  | 2 | 50 | 4 | 0.8 | 320.00 |
| Total |  |  |  |  | 1001.6 |

**P1MT04E** m³ Rellenos localizado con garbancillo 5/15
0 m³ × 9.66 (10.24 con costes indirectos) = 0.00

**P1MT04D** m³ Rellenos localizado con material filtrante 40/80 95%PN
0 m³ × 11.03 (11.69 con costes indirectos) = 0.00

**P1MT05A** m³ Formación de terraplén suelo adecuado préstamo 95% PN
120 m³ × 3.59 (3.81 con costes indirectos) = 457.20

| Medición | Uds. | Largo | Parcial |
|---|---|---|---|
| Varios | 1 | 120 | 120.00 |
| Total |  |  | 120 |

**P1MT05C** m³ Formación de terraplén procedente de excavación 95% PN
120 m³ × 1.54 (1.63 con costes indirectos) = 195.60

| Medición | Uds. | Largo | Parcial |
|---|---|---|---|
| Varios | 1 | 120 | 120.00 |
| Total |  |  | 120 |

**P1MT05B** m³ Formación de terraplén procedente de préstamos suelo selec.95%PN
2851 m³ × 4.3 (4.56 con costes indirectos) = 13000.56

| Medición | Uds. | Largo | Alto | Parcial |
|---|---|---|---|---|
| Plataforma de urbanización saneo previo | 1 | 2851 | 0.5 | 1425.50 |
| Plataforma urbanización desde cota TN a cota urb | 1 | 2851 | 0.5 | 1425.50 |
| descontando 30 zm ZA y considerando 0.5m de saneo |  |  |  |  |
| desde cota 1.5 a 2.5 |  |  |  |  |
| Total |  |  |  | 2851 |

**P4HG-002F** m³ Hormigón HNE-150 y/o ciclópeo cruces arroyo
0 m³ × 31.13 (33 con costes indirectos) = 0.00

**P4HG-002B** m³ Hormigón HM-20/B/20/IIa Elementos horizontales y verticales
0 m³ × 55.85 (59.2 con costes indirectos) = 0.00

**P4HG-002C** m³ Hormigón HM-20/B/20/III y IV-Qb SR horizontales y verticales
0 m³ × 57.65 (61.11 con costes indirectos) = 0.00

**P1MT08ESC150** m³ Escollera 150 Kg careada
0 m³ × 14.57 (15.44 con costes indirectos) = 0.00

**P1MT08ESC150H** m³ Escollera 150 Kg hormigonada con HM20
0 m³ × 23.3 (24.7 con costes indirectos) = 0.00

**P1MT08ESC300** m³ Escollera 300 kg careada
66 m³ × 20.41 (21.63 con costes indirectos) = 1427.58

| Medición | Uds. | Largo | Ancho | Parcial |
|---|---|---|---|---|
| Protección talud | 1.2 | 110 | 0.5 | 66.00 |
| Total |  |  |  | 66 |

**P1MT08ESC300H** m³ Escollera 300 Kg hormigonada con HM20
0 m³ × 30.23 (32.04 con costes indirectos) = 0.00

**P1MT08ESC500** m³ Escollera 500 kg careada
0 m³ × 25.66 (27.2 con costes indirectos) = 0.00

**P1MT08ESC500H** m³ Escollera 500 Kg hormigonada con HM20
0 m³ × 34.01 (36.05 con costes indirectos) = 0.00

**P1MT08GTX-002** m² Geotextil Geotesant-295gr/m2
66 m² × 1.69 (1.79 con costes indirectos) = 118.14

| Medición | Uds. | Largo | Ancho | Parcial |
|---|---|---|---|---|
| Protección talud | 1.2 | 110 | 0.5 | 66.00 |
| Total |  |  |  | 66 |

**P3LAM1** m² Imperm. muros+Lámina dren PE+Geotex 200 g
0 m² × 10.67 (11.31 con costes indirectos) = 0.00

**P1MT020A** m² Lámina polietileno+geotextil
0 m² × 2.68 (2.84 con costes indirectos) = 0.00

**P1MT08BASEZA1** m³ Zahorra artificial
4119.2 m³ × 10.9 (11.55 con costes indirectos) = 47576.76

| Medición | Uds. | Largo | Alto | Parcial |
|---|---|---|---|---|
| Zona pavimentada | 1 | 2668 | 0.3 | 800.40 |
| EBAR+TT | -1 | 427.4 | 0.3 | -128.22 |
| s/ CAD plataforma incl. caminos |  |  |  |  |
| Mejora del terreno en el interior del recinto tablestacado |  |  |  |  |
| excavac. | 1 | 714 | 8.8 | 6283.20 |
| A descontar estructura | -1 | 168 | 8.8 | -1478.40 |
| sección canal y arqueta rotura ( alzado x ancho) | -1 | 53.12 | 6.1 | -324.03 |
| Tanque | -1 | 168.75 | 5.8 | -978.75 |
| Arqueta alivio | -1 | 22 | 2.5 | -55.00 |
| ** prímetro |  |  |  |  |
| Total |  |  |  | 4119.2 |

**P1MT08BASEZA2** m² Escarificado camino +30%Zahorra artificial
0 m² × 1.86 (1.97 con costes indirectos) = 0.00

##### A1.2.3.2. ESTRUCTURA DE HORMIGÓN (GC) (28/06/2004)
Importe: 724919.13

**P1MT06E** m² Corte junta diamante y apertura hueco.
2 m² × 68.57 (72.68 con costes indirectos) = 145.36

| Medición | Uds. | Largo | Parcial |
|---|---|---|---|
| Varios s/ nec ** | 1 | 2 | 2.00 |
| Total |  |  | 2 |

**P0TP0ST080** ud Apertura de hueco en hormigón DN80
2 ud × 205.74 (218.08 con costes indirectos) = 436.16

| Medición | Uds. | Largo | Parcial |
|---|---|---|---|
| Varios s/ nec ** obra | 1 | 2 | 2.00 |
| Total |  |  | 2 |

**P0TP0ST160** ud Apertura de hueco en hormigón DN160
2 ud × 267.54 (283.59 con costes indirectos) = 567.18

| Medición | Uds. | Largo | Parcial |
|---|---|---|---|
| Varios s/ nec ** obra | 1 | 2 | 2.00 |
| Total |  |  | 2 |

**P0TP0ST200** ud Apertura de hueco en hormigón DN200
2 ud × 349.81 (370.8 con costes indirectos) = 741.60

| Medición | Uds. | Largo | Parcial |
|---|---|---|---|
| Varios s/ nec ** obra | 1 | 2 | 2.00 |
| Total |  |  | 2 |

**P0TP0ST250** ud Apertura de hueco en hormigón DN250
2 ud × 363.33 (385.13 con costes indirectos) = 770.26

| Medición | Uds. | Largo | Parcial |
|---|---|---|---|
| Varios s/ nec ** obra | 1 | 2 | 2.00 |
| Total |  |  | 2 |

**P0TP0ST300** ud Apertura de hueco en hormigón DN300
2 ud × 400.08 (424.08 con costes indirectos) = 848.16

| Medición | Uds. | Largo | Parcial |
|---|---|---|---|
| Varios s/ nec ** obra | 1 | 2 | 2.00 |
| Total |  |  | 2 |

**P4HG-001A** m³ Hormigón HM-12.5/p/20/IIa
0 m³ × 40.72 (43.16 con costes indirectos) = 0.00

**P4HG-001B** m³ Hormigón HM-12.5/p/20/IV
0 m³ × 42.55 (45.1 con costes indirectos) = 0.00

**P4HG-002A** m³ Hormigón HL-150/P/20 Elementos horizontales y verticales
155.49 m³ × 46.19 (48.96 con costes indirectos) = 7612.79

| Medición | Uds. | Largo | Ancho | Alto | Parcial |
|---|---|---|---|---|---|
| Superficie EBAr +Tanque incl losa acerado+arquetas | 1 | 458 |  | 0.1 | 45.80 |
| Inc. tacones de muros** |  |  |  |  |  |
| Urbanización |  |  |  |  |  |
| Muro-1 | 2 | 87 | 3.3 | 0.1 | 57.42 |
| Muro-2 | 2 | 19.5 | 3.3 | 0.1 | 12.87 |
|  | 2 | 50 | 3.3 | 0.1 | 33.00 |
| Losa claderín | 1 | 4 | 16 | 0.1 | 6.40 |
| Total |  |  |  |  | 155.49 |

**P4HG-002B** m³ Hormigón HM-20/B/20/IIa Elementos horizontales y verticales
0 m³ × 55.85 (59.2 con costes indirectos) = 0.00

**P4HG-002C** m³ Hormigón HM-20/B/20/III y IV-Qb SR horizontales y verticales
0 m³ × 57.65 (61.11 con costes indirectos) = 0.00

**P4HG-003AHV** m³ Hormigón HA-25/B/20/IIa horizontales y verticales
0 m³ × 60.54 (64.17 con costes indirectos) = 0.00

**P4HG-004AHV** m³ Hormigón HA-30/B/20/IIIa horizontales y verticales
416.81 m³ × 73.09 (77.48 con costes indirectos) = 32294.44

| Medición | Uds. | Largo | Ancho | Alto | Parcial |
|---|---|---|---|---|---|
| Losa caderín | 1 | 16 | 4 | 0.5 | 32.00 |
| Anclajes calderín | 1 | 4 | 2 | 2 | 16.00 |
| Muro-1 | 1 | 87 | 3.3 | 0.5 | 143.55 |
| Muro-2 | 1 | 19.5 | 3.3 | 0.5 | 32.18 |
|  | 1 | 50 | 3.3 | 0.5 | 82.50 |
| Muro-1 | 1 | 87 | 2 | 0.3 | 52.20 |
| Muro-2 | 1 | 19.5 | 2.8 | 0.3 | 16.38 |
|  | 1 | 50 | 2.8 | 0.3 | 42.00 |
| Total |  |  |  |  | 416.81 |

**P4HG-004A2H** m³ Hormigón HA-30/B/20/IV+Qb+SR soleras, cimentaciones, forjados
736.6 m³ × 77.3 (81.94 con costes indirectos) = 60357.00

| Medición | Uds. | Largo | Ancho | Alto | Parcial |
|---|---|---|---|---|---|
| EBAR |  |  |  |  |  |
| Pozo seco+húmedo | 1 | 164 |  | 1.2 | 196.80 |
| Canales+pozo+arqueta rotura | 1 | 11.55 | 5.6 |  | 64.68 |
| Tanque | 1 | 6.1 | 27.4 | 1.2 | 200.57 |
| Arqueta de alivio | 1 | 27.2 |  | 0.6 | 16.32 |
| Muro-1 | 1 | 87 | 3.3 | 0.5 | 143.55 |
| Muro-2 | 1 | 19.5 | 3.3 | 0.5 | 32.18 |
|  | 1 | 50 | 3.3 | 0.5 | 82.50 |
| incluye tacones |  |  |  |  |  |
| Total |  |  |  |  | 736.6 |

**P4HG-004A2V** m³ Hormigón HA-30/B/20/IV+Qb SR muros, alzados, pilares y vigas
1118.09 m³ × 84.97 (90.07 con costes indirectos) = 100706.37

| Medición | Uds. | Largo | Ancho | Alto | Parcial |
|---|---|---|---|---|---|
| Pozo seco y húmedo | 2 | 14 | 1 | 10 | 280.00 |
|  | 3 | 10 | 1 | 10 | 300.00 |
|  | -1 | 4.5 | 1 | 4.8 | -21.60 |
| Cara ext. canales y pozo gruesos+ arqueta | 1 | 79.3 | 0.8 |  | 63.44 |
| Deflector | 1 | 4.5 | 0.2 | 2.3 | 2.07 |
| Arqueta rotura muro | 1 | 4.5 | 0.8 | 5 | 18.00 |
| Pozo-canal salto | 1 | 4.5 | 0.8 | 1 | 3.60 |
| Muro divisorio | 1 | 4.5 | 0.4 | 5 | 9.00 |
| Muro divisorio compuertas | 2 | 4.5 | 0.4 | 6 | 21.60 |
| Muros divisorios lineales | 2 | 4 | 0.4 | 1.5 | 4.80 |
|  | 2 | 4 | 0.2 | 1.5 | 2.40 |
| Tanque muro divisorio | 1 | 111.9 | 1 |  | 111.90 |
| Tanque Muro perimetral | 2 | 5.8 | 0.8 | 7.2 | 66.82 |
|  | 1 | 25.2 | 0.8 | 7.2 | 145.15 |
| recrecido basculante | 2 | 5.8 | 0.8 | 1 | 9.28 |
| recrecido basculante | 1 | 3.2 | 0.8 | 1 | 2.56 |
| Otra cara recrecido incl en muro divisorio |  |  |  |  |  |
| Arqueta bombeo vaciado | 1 | 2 | 0.8 | 2 | 3.20 |
|  | 2 | 5.8 | 0.8 | 2 | 18.56 |
| Cara anversa incluida en muro divisorio |  |  |  |  |  |
| Alivios ventana hueco >1 m2 | -1 | 5 | 0.8 | 0.7 | -2.80 |
| Arqueta de alivio | 2 | 2 | 0.4 | 4.3 | 6.88 |
|  | 1 | 5 | 0.4 | 4.3 | 8.60 |
|  | 2 | 2.5 | 0.4 | 4.3 | 8.60 |
|  | 1 | 2.8 | 0.4 | 4.3 | 4.82 |
| Deflector pozo humedo | 2 | 5.5 | 0.2 | 5.25 | 11.55 |
|  | 2 | 5.1 | 0.2 | 5.25 | 10.71 |
|  | 2 | 1.55 | 0.2 | 4.7 | 2.91 |
| Arqueta de bomba cámara seca | 1 | 2.5 | 1.2 | 1 | 3.00 |
| Macizos de anclaje | 6 | 0.8 | 1 | 1.8 | 8.64 |
| Muretes separadores antivórtice | 6 | 1 | 0.2 | 1 | 1.20 |
| Muro perimetral | 1 | 22 | 2 | 0.3 | 13.20 |
| Total |  |  |  |  | 1118.09 |

**P4ETT-004E-E1** m² Encof/desenc. Cimientos OCULTOS
292.16 m² × 13.55 (14.36 con costes indirectos) = 4195.42

| Medición | Uds. | Largo | Alto | Parcial |
|---|---|---|---|---|
| EBAR |  |  |  |  |
| Pozo seco+húmedo | 1 | 52 | 1.2 | 62.40 |
| Canales+pozo+arqueta rotura | 1 | 19.2 | 0.8 | 15.36 |
| Tanque | 1 | 39.4 | 1.2 | 47.28 |
| Muro divisorio con cámara seca y húmeda | 1 | 14.8 | 1.2 | 17.76 |
| Arqueta de alivio | 1 | 16.6 | 0.6 | 9.96 |
| Muro-1 | 2 | 122 | 0.5 | 122.00 |
|  | 2 | 3.5 | 0.5 | 3.50 |
| Tapes | 0.05 | 278 |  | 13.90 |
| incluye tacones |  |  |  |  |
| Total |  |  |  | 292.16 |

**P4ETT-004A-E2** m² Encof/desenc. muros y paramentos RECTOS y VISTOS
3589.49 m² × 20.86 (22.11 con costes indirectos) = 79363.62

| Medición | Uds. | Largo | Alto | Parcial |
|---|---|---|---|---|
| Pozo seco y húmedo | 4 | 14 | 10 | 560.00 |
|  | 6 | 10 | 10 | 600.00 |
|  | -2 | 4.5 | 4.8 | -43.20 |
| Canales y pozo gruesos+ arqueta | 2 | 79.3 |  | 158.60 |
| Arqueta rotura muro | 2 | 4.5 | 5 | 45.00 |
| Pozo-canal salto | 2 | 4.5 | 1 | 9.00 |
| Muro divisorio | 2 | 4.5 | 5 | 45.00 |
| Muro divisorio compuertas | 4 | 4.5 | 6 | 108.00 |
| Muros divisorios lineales | 4 | 4 | 1.5 | 24.00 |
|  | 4 | 4 | 1.5 | 24.00 |
| Tanque muro divisorio | 2 | 111.9 |  | 223.80 |
| Tanque Muro perimetral | 4 | 5.8 | 7.2 | 167.04 |
|  | 2 | 25.2 | 7.2 | 362.88 |
| recrecido basculante | 4 | 5.8 | 1 | 23.20 |
| recrecido basculante | 2 | 3.2 | 1 | 6.40 |
| Otra cara recrecido incl en muro divisorio |  |  |  |  |
| Arqueta bombeo vaciado | 2 | 2 | 2 | 8.00 |
|  | 4 | 5.8 | 2 | 46.40 |
| Cara anversa incluida en muro divisorio |  |  |  |  |
| Alivios ventana hueco >1 m2 | -2 | 5 | 0.7 | -7.00 |
| Arqueta de alivio | 4 | 2 | 4.3 | 34.40 |
|  | 2 | 5 | 4.3 | 43.00 |
|  | 4 | 2.5 | 4.3 | 43.00 |
|  | 2 | 2.8 | 4.3 | 24.08 |
| Deflector pozo humedo | 2 | 5.5 | 5.25 | 57.75 |
|  | 2 | 5.1 | 5.25 | 53.55 |
|  | 2 | 1.55 | 4.7 | 14.57 |
| Arqueta de bomba cámara seca | 2 | 2.5 | 1 | 5.00 |
| Macizos de anclaje | 6 | 2.8 | 1.8 | 30.24 |
| Muretes separadores antivórtice | 12 | 1 | 1 | 12.00 |
| Urbanización |  |  |  |  |
| Muro-1 | 2 | 87 | 2 | 348.00 |
| Muro-2 | 2 | 19.5 | 2.8 | 109.20 |
|  | 2 | 50 | 2.8 | 280.00 |
| Tapes y varios | 0.05 | 3471.51 |  | 173.58 |
| Total |  |  |  | 3589.49 |

**P4ETT-004C-E2** m² Encof/desenc. muros y paramentos CURVOS y VISTOS
0 m² × 23.4 (24.8 con costes indirectos) = 0.00

**P4CIMBRA** m³ Aparente cimbra
396.03 m³ × 19.43 (20.6 con costes indirectos) = 8158.22

| Medición | Uds. | Largo | Ancho | Alto | Parcial |
|---|---|---|---|---|---|
| Vigas | 5 | 23.8 | 0.5 | 5.2 | 309.40 |
|  | 1 | 23.8 | 0.7 | 5.2 | 86.63 |
| Total |  |  |  |  | 396.03 |

**P4ETT-002** kg Acero B-500-S
187947.71 kg × 1.32 (1.4 con costes indirectos) = 263126.79

| Medición | Uds. | Largo | Ancho | Alto | Parcial |
|---|---|---|---|---|---|
| MUROS |  |  |  |  |  |
| Pozo seco y húmedo #20/20 | 4 | 14 | 25.5 | 10 | 14280.00 |
|  | 6 | 10 | 25.5 | 10 | 15300.00 |
| Canales y pozo gruesos+ arqueta #16/20 | 2 | 79.3 | 16.3 |  | 2585.18 |
| Arqueta rotura muro #16/20 | 2 | 4.5 | 16.3 | 5 | 733.50 |
| Pozo-canal salto #20/20 | 2 | 4.5 | 25.5 | 1 | 229.50 |
| Muro divisorio #16/20 | 2 | 4.5 | 16.3 | 5 | 733.50 |
| Muro divisorio compuertas #16/20 | 4 | 4.5 | 16.3 | 6 | 1760.40 |
| Muros divisorios lineales #16/20 | 4 | 4 | 16.3 | 1.5 | 391.20 |
|  | 4 | 4 | 16.3 | 1.5 | 391.20 |
| Tanque muro divisorio #20/20 | 2 | 111.9 | 25.5 |  | 5706.90 |
| Tanque Muro perimetral #16/20 | 4 | 5.8 | 16.3 | 7.2 | 2722.75 |
|  | 2 | 25.2 | 16.3 | 7.2 | 5914.94 |
| recrecido basculante | 4 | 5.8 | 16.3 | 1 | 378.16 |
| recrecido basculante | 2 | 3.2 | 16.3 | 1 | 104.32 |
| Otra cara recrecido incl en muro divisorio |  |  |  |  |  |
| Arqueta bombeo vaciado 20/20 | 2 | 2 | 25.5 | 2 | 204.00 |
|  | 4 | 5.8 | 25.5 | 2 | 1183.20 |
| Cara anversa incluida en muro divisorio |  |  |  |  |  |
| Alivios ventana hueco >1 m2 | -2 | 5 | 25.5 | 0.7 | -178.50 |
| Arqueta de alivio #12/15 | 4 | 2 | 12.27 | 4.3 | 422.09 |
|  | 2 | 5 | 12.27 | 4.3 | 527.61 |
|  | 4 | 2.5 | 12.27 | 4.3 | 527.61 |
|  | 2 | 2.8 | 12.27 | 4.3 | 295.46 |
| Deflector pozo humedo #12/15 |  |  |  |  |  |
| Deflector pozo humedo | 2 | 5.5 | 12.27 | 5.25 | 708.59 |
|  | 2 | 5.1 | 12.27 | 5.25 | 657.06 |
|  | 2 | 1.55 | 12.27 | 4.7 | 178.77 |
| Arqueta de bomba cámara seca #20/20 | 2 | 2.5 | 25.5 | 1 | 127.50 |
| Macizos de anclaje #12/15 | 6 | 2.8 | 12.27 | 1.8 | 371.04 |
| Muretes separadores antivórtice #12/15 | 12 | 1 | 12.27 | 1 | 147.24 |
| SOLERA |  |  |  |  |  |
| Pozo seco+húmedo #20/20 | 2 | 164 |  | 25.5 | 8364.00 |
| Canales+pozo+arqueta rotura #16/20 | 2 | 11.55 | 5.6 | 16.3 | 2108.57 |
| Tanque #20/20 | 1 | 6.1 | 27.4 | 25.5 | 4262.07 |
| Arqueta de alivio | 1 | 27.2 |  | 16.3 | 443.36 |
| Urbanización |  |  |  |  |  |
| Muro-1 solera | 2 | 87 | 3.3 | 12.27 | 7045.43 |
| Muro-2 solera | 2 | 19.5 | 3.3 | 12.27 | 1579.15 |
|  | 2 | 50 | 3.3 | 12.27 | 4049.10 |
| Alzados |  |  |  |  |  |
| Muro-1 | 2 | 87 | 2.5 | 12.27 | 5337.45 |
| Muro-2 | 2 | 19.5 | 3.2 | 12.27 | 1531.30 |
|  | 2 | 50 | 3.2 | 12.27 | 3926.40 |
| MUROS SOLERA refuerzos y arranques |  |  |  |  |  |
| Pozo seco+húmedo | 2 | 52 | 1.2 | 25.5 | 3182.40 |
|  | 2 | 10 | 1.2 | 25.5 | 612.00 |
| Canales+pozo+arqueta rotura | 2 | 19.2 | 0.8 | 16.3 | 500.74 |
|  | 6 | 4.5 | 0.8 | 16.3 | 352.08 |
| Tanque | 2 | 39.4 | 1.2 | 16.3 | 1541.33 |
| Muro divisorio con cámara seca y húmeda | 2 | 14.8 | 1.2 | 16.3 | 578.98 |
| Arqueta de alivio | 2 | 16.6 | 0.6 | 12.27 | 244.42 |
| Urbanización | 4 | 122 | 0.5 | 12.27 | 2993.88 |
|  | 4 | 3.5 | 0.5 | 12.27 | 85.89 |
| Refuerzos alzados solera-muro |  |  |  |  |  |
| refuerzo 25/10 L=4m pozo húmedo y seco | 2 | 482 | 4 | 3.98 | 15346.88 |
| Muro separador cámara seca-húmeda | 2 | 100 | 4 | 3.98 | 3184.00 |
| Refuerzo 25/20 L=4 |  |  |  |  |  |
| Muro separador con canales y arqueta esp=1,0m f 25/20 | 2 | 68 | 4 | 3.98 | 2165.12 |
| Perímetro muro arqueta rotura+canal fi25/20 | 2 | 88 | 4 | 3.98 | 2801.92 |
| refuerzo fi 20/20 |  |  |  |  |  |
| Muros perpendiculares 0.4m esp fi 20/20 canal y arqueta rotura | 6 | 22 | 4 | 2.55 | 1346.40 |
| Muro divisorio | 4 | 20 | 4 | 2.56 | 819.20 |
| Arqueta alivio | 2 | 82 | 4 | 2.55 | 1672.80 |
|  | 2 | 10 | 4 | 2.55 | 204.00 |
| Refuerzos de esquina en muros verticales |  |  |  |  |  |
| Refuerzos #20/20 L=4m |  |  |  |  |  |
| Muro cámara seca y húmeda | 14 | 44 | 4 | 2.56 | 6307.84 |
| Canales | 8 | 24 | 4 | 2.56 | 1966.08 |
| Arqueta rotura | 4 | 20 | 4 | 2.56 | 819.20 |
| TT | 8 | 30 | 4 | 2.56 | 2457.60 |
| Arqueta vaciados | 8 | 10 | 4 | 2.56 | 819.20 |
| Refuerzos esquina solera-muro |  |  |  |  |  |
| fi20/20 muro cámara húmeda-solera canales | 2 | 22 | 4 | 2.56 | 450.56 |
| Arqueta vaciados | 2 | 26 | 4 | 2.56 | 532.48 |
|  | 2 | 26 | 4 | 2.56 | 532.48 |
| Arqueta descarga-muro canales 20/20 | 2 | 22 | 4 | 2.56 | 450.56 |
| Refuerzos huecos |  |  |  |  |  |
| Compuertas canal | 10 | 2 | 1.63 | 4.8 | 156.48 |
| Huecos tuberías | 19 | 2 | 1.63 | 16 | 991.04 |
| Losa calderín y macizos #12/20 | 2 | 16 | 4 | 9.2 | 1177.60 |
|  | 8 | 8 |  | 9.2 | 588.80 |
|  | 2 | 4 |  | 9.2 | 73.60 |
| Conexión encepado muros | 14 | 4 | 3 | 2.55 | 428.40 |
| Conexión encepado losas | 12 | 9 | 2 | 9.2 | 1987.20 |
| Viga apoyo losa en alivio (0.8x0.8) incl ref | 1 | 150 | 0.8 | 0.8 | 96.00 |
| Solapes , patillas y pérdidas | 0.25 | 141722 |  |  | 35430.50 |
| Total |  |  |  |  | 187947.71 |

**P4PERN32** Ud Barra de anclaje acero Ø32 mm.fij. res. epoxy
10 Ud × 14.22 (15.07 con costes indirectos) = 150.70

| Medición | Uds. | Largo | Parcial |
|---|---|---|---|
| Varios conectores | 1 | 10 | 10.00 |
| Total |  |  | 10 |

**P4PERN20** Ud Barra de anclaje acero Ø20 mm.fij. res. epoxy
581 Ud × 8.14 (8.63 con costes indirectos) = 5014.03

| Medición | Uds. | Largo | Ancho | Parcial |
|---|---|---|---|---|
| Conectores pilotes muros | 14 | 19 |  | 266.00 |
| Conectores pilotes losas | 12 | 4 | 5 | 240.00 |
| Arqueta bombeo vaciado | 2 | 3.5 | 5 | 35.00 |
|  | 4 | 2 | 5 | 40.00 |
| Total |  |  |  | 581 |

**P4PERN16** Ud Barra de anclaje acero Ø16 mm.fij. res. epoxy
58 Ud × 6.77 (7.18 con costes indirectos) = 416.44

| Medición | Uds. | Largo | Ancho | Parcial |
|---|---|---|---|---|
| Arqueta de alivio | 2 | 5.8 | 5 | 58.00 |
| Total |  |  |  | 58 |

**P4PERN12** Ud Barra de anclaje acero Ø12 mm.fij. res. epoxy
86.8 Ud × 4.12 (4.37 con costes indirectos) = 379.32

| Medición | Uds. | Largo | Ancho | Parcial |
|---|---|---|---|---|
| Arqueta de alivio | 4 | 3.1 | 7 | 86.80 |
| Total |  |  |  | 86.8 |

**P4PALV15** m² Forjado losa alveolar. 0.15/1,2 m.+5c.compr.
0 m² × 40.62 (43.06 con costes indirectos) = 0.00

**P4PALV20** m² Forjado losa alveolar. 0.20/1,2 m.+5c.compr.
0 m² × 45.73 (48.47 con costes indirectos) = 0.00

**P4PALV25** m² Forjado losa alveolar. 0.25/1,2 m.+5c.compr.
0 m² × 47.52 (50.37 con costes indirectos) = 0.00

**P4PALV32** m² Forjado losa alveolar. 0.32/1,2 m.+5c.comp
0 m² × 50.33 (53.35 con costes indirectos) = 0.00

**P4NEOP3** dm3 Neopreno apoyo elementos estructurales
44.8 dm3 × 31.14 (33.01 con costes indirectos) = 1478.85

| Medición | Uds. | Largo | Ancho | Alto | Parcial |
|---|---|---|---|---|---|
|  | 14 | 4 | 4 | 0.2 | 44.80 |
| Total |  |  |  |  | 44.8 |

**P4NEOP1** m Neopreno apoyo placas alveolares 10x200 mm
0 m × 7.94 (8.42 con costes indirectos) = 0.00

**P1MT11** m³ Plancha de Poliestireno expan.
3.25 m³ × 64.54 (68.41 con costes indirectos) = 222.33

| Medición | Uds. | Largo | Ancho | Alto | Parcial |
|---|---|---|---|---|---|
| Perímetro | 2 | 0.1 | 25.2 | 0.2 | 1.01 |
|  | 2 | 0.1 | 5 | 0.2 | 0.20 |
| Camara húmeda | 2 | 0.1 | 6 | 0.2 | 0.24 |
|  | 2 | 0.1 | 10 | 0.2 | 0.40 |
| Cámara seca | 2 | 0.1 | 5 | 0.2 | 0.20 |
|  | 2 | 0.1 | 10 | 0.2 | 0.40 |
| Arqueta rotura | 2 | 0.1 | 4 | 0.2 | 0.16 |
|  | 2 | 0.1 | 4.5 | 0.2 | 0.18 |
| Arqueta alivio | 2 | 0.1 | 2 | 0.2 | 0.08 |
|  | 2 | 0.1 | 5 | 0.2 | 0.20 |
|  | 2 | 0.1 | 2.5 | 0.2 | 0.10 |
|  | 2 | 0.1 | 2 | 0.2 | 0.08 |
| Total |  |  |  |  | 3.25 |

**P4JTAHIDROF** m Junta cordón poliuretano hidroexpansivo
11 m × 6.61 (7.01 con costes indirectos) = 77.11

| Medición | Uds. | Largo | Parcial |
|---|---|---|---|
| Conex. arqueta alivio | 1 | 5.8 | 5.80 |
|  | 2 | 2.6 | 5.20 |
| Total |  |  | 11 |

**P4JTAHIDROF2** m Junta cordón unión prefabricado a hormigón in situ
0 m × 4.04 (4.28 con costes indirectos) = 0.00

**P4JTAPVC150** m Junta elastomérica de estanqueidad PVC 150
2 m × 3.94 (4.18 con costes indirectos) = 8.36

| Medición | Uds. | Largo | Parcial |
|---|---|---|---|
| Varios arqueta bombeo achique | 1 | 2 | 2.00 |
| Total |  |  | 2 |

**P4JTAPVC200** m Junta elastomérica de estanqueidad PVC 200
5 m × 4.73 (5.01 con costes indirectos) = 25.05

| Medición | Uds. | Largo | Parcial |
|---|---|---|---|
| Varios s/ nec obra | 1 | 5 | 5.00 |
| Total |  |  | 5 |

**P4JTAPVC300** m Junta elastomérica de estanqueidad PVC 300
446.3 m × 5.57 (5.9 con costes indirectos) = 2633.17

| Medición | Uds. | Largo | Parcial |
|---|---|---|---|
| SOLERA-ALZADO |  |  |  |
| EBAR |  |  |  |
| Pozo seco y húmedo | 2 | 14 | 28.00 |
|  | 3 | 10 | 30.00 |
| Canales y arqueta | 1 | 17.5 | 17.50 |
| Muros divisorios | 3 | 4.5 | 13.50 |
| Muros divisorios | 3 | 4 | 12.00 |
| Tanque muro divisorio | 1 | 26 | 26.00 |
| Tanque Muro perimetral | 1 | 37.5 | 37.50 |
|  | 1 | 25.4 | 25.40 |
| Arqueta alivio | 1 | 16.4 | 16.40 |
| Arqueta clapeta | 1 | 2 | 2.00 |
| Muro sostenimiento tierras | 1 | 122 | 122.00 |
| arqueta bombeo vaciado | 2 | 5 | 10.00 |
|  | 2 | 2 | 4.00 |
| Arqueta de bomba cámara seca | 1 | 2.5 | 2.50 |
| SOLERAS |  |  |  |
| solera Arqueta ROTURA | 1 | 4.5 | 4.50 |
| solera muro divisorio tanque | 1 | 18 | 18.00 |
| Solera cámara húmeda-canales | 1 | 4.5 | 4.50 |
| Solera arqueta alivio | 1 | 5.4 | 5.40 |
| ALZADOS |  |  |  |
| Alzado tanque | 1 | 6 | 6.00 |
|  | 1 | 8.8 | 8.80 |
| Alzado muro pozo vaciado | 2 | 2 | 4.00 |
| Alzado cámaras húmeda y seca | 3 | 8.8 | 26.40 |
| Alzado muro separador cámara | 1 | 7.5 | 7.50 |
|  | 1 |  | 1.00 |
| Alzado Muros canales | 2 | 4.8 | 9.60 |
|  | 1 | 3.8 | 3.80 |
| Total |  |  | 446.3 |

**P4JTACOMB300** m Junta PVC combiflex200 o similar
0 m × 14.78 (15.67 con costes indirectos) = 0.00

**P4IMPASF** m² Imperm. muros 0.7 Kg/ m2
311.2 m² × 1.88 (1.99 con costes indirectos) = 619.29

| Medición | Uds. | Largo | Alto | Parcial |
|---|---|---|---|---|
| Hasta cota Zurb |  |  |  |  |
| Pozo seco y húmedo | 1 | 13.4 | 8.3 | 111.22 |
|  | 1 | 10.8 | 8.3 | 89.64 |
|  | 1 | 5.7 | 8.3 | 47.31 |
|  | 1 | 5.1 | 3 | 15.30 |
| Canales y pozo gruesos | 1 | 8.8 | 4.3 | 37.84 |
| Arqueta rotura | 1 | 5.3 | 3.3 | 17.49 |
|  | 1 | 5.6 | 3.3 | 18.48 |
| Muro divisorio | 1 | 22 |  | 22.00 |
| parte cámaras | 1 | 36 |  | 36.00 |
| Perímetro ext tanque | 2 | 5.8 | 5.5 | 63.80 |
|  | 1 | 26.8 | 5.5 | 147.40 |
| Pozo de vaciado | 1 | 3.6 | 2 | 7.20 |
| arqueta achique | 4 | 2 | 1 | 8.00 |
| Arqueta alivio | 1 | 16.4 | 3.3 | 54.12 |
| A deducir lámina ddren | -1 | 364.6 |  | -364.60 |
| Total |  |  |  | 311.2 |

**P3LAM1** m² Imperm. muros+Lámina dren PE+Geotex 200 g
386.6 m² × 10.67 (11.31 con costes indirectos) = 4372.45

| Medición | Uds. | Largo | Alto | Parcial |
|---|---|---|---|---|
| Hasta cota ZNF=0 |  |  |  |  |
| Pozo seco y húmedo | 1 | 13.4 | 2.8 | 37.52 |
|  | 1 | 10.8 | 2.8 | 30.24 |
|  | 1 | 5.7 | 2.8 | 15.96 |
|  | 1 | 5.1 | 2.8 | 14.28 |
| Canales y pozo gruesos | 1 | 8.8 | 2.8 | 24.64 |
| Arqueta rotura | 1 | 5.3 | 2.8 | 14.84 |
|  | 1 | 5.6 | 2.8 | 15.68 |
| Muro divisorio | 1 | 22 | 2 | 44.00 |
| parte cámaras | 1 | 36 |  | 36.00 |
| Perímetro ext tanque | 2 | 5.8 | 2.8 | 32.48 |
|  | 1 | 26.8 | 2.8 | 75.04 |
| Arqueta alivio | 1 | 16.4 | 2.8 | 45.92 |
| Total |  |  |  | 386.6 |

**P1MT08GTX-002** m² Geotextil Geotesant-295gr/m2
0 m² × 1.69 (1.79 con costes indirectos) = 0.00

**P4ESTR.005** m² Imperm.cubierta lámina betún modif+Geotex+horm.celular+gravilla
0 m² × 18.75 (19.88 con costes indirectos) = 0.00

**P3EDIFALBARD** m Suministro y colocación de albardilla prefabricada.
0 m × 21.12 (22.39 con costes indirectos) = 0.00

**P4F001** m² Fratasado mecánico
186 m² × 4.44 (4.71 con costes indirectos) = 876.06

| Medición | Uds. | Largo | Ancho | Parcial |
|---|---|---|---|---|
| Interior cámara seca | 1 | 10 | 6 | 60.00 |
| Interior tanque | 1 | 25.2 | 5 | 126.00 |
| Total |  |  |  | 186 |

**P4PREF4A** m Viga rectangular JPR 40x40 pretensada ambiente IV+Qb
46.4 m × 205.8 (218.15 con costes indirectos) = 10122.16

| Medición | Uds. | Largo | Parcial |
|---|---|---|---|
| Vigas apoyo losas | 8 | 5.8 | 46.40 |
| Total |  |  | 46.4 |

**P4PREF4B** m Viga rectangular JPR 40x70 pretensada ambiente IV+Qb
0 m × 224.95 (238.45 con costes indirectos) = 0.00

**P4PREF04A** m viga peraltada DELTA ambiente IV+Qb
0 m × 225.82 (239.37 con costes indirectos) = 0.00

**P4PREF07A** ml Viga Tubular HP apoyo cubierta
0 ml × 20.99 (22.25 con costes indirectos) = 0.00

**P4PREF7B** m Correa tubular TUB30 pretensada
0 m × 19.98 (21.18 con costes indirectos) = 0.00

**P4PREF01A** m pil.pre.hor.arm.0,40 x 0,40 m.tipo de ambiente IV+Qb
0 m × 229.9 (243.69 con costes indirectos) = 0.00

**P4PREF01B** m pil.pre.hor.arm.0,50 x 0,40 m.tipo de ambiente IV+Qb
0 m × 200.74 (212.78 con costes indirectos) = 0.00

**P4PREF01C** m Pilar prefabricado 50x60cm ambiente IV+Qb
0 m × 357.95 (379.43 con costes indirectos) = 0.00

**P4PREF02** Ud Mensula de apoyo en pilar de hormigón prefabr
0 Ud × 5.98 (6.34 con costes indirectos) = 0.00

**P4PREF10** Ud Vaina corrugada en cimentación empotr. pilares
0 Ud × 8.71 (9.23 con costes indirectos) = 0.00

**P4PREF03** ml jác.pref.hor. "U" y 0,40 m. canto
0 ml × 84.7 (89.78 con costes indirectos) = 0.00

**P4PREF08** ml jác.pref.hor.sec."L" 0,50 m.canto 0,50 m anch
0 ml × 51.21 (54.28 con costes indirectos) = 0.00

**P4PREF09** ml jác.pref.hor.sec."T" 0,60 m.canto 0,50 m anch
0 ml × 55.3 (58.62 con costes indirectos) = 0.00

**P4PREF06** ml Jácena portacanalón "H" 0,40 x 0,40 m.
0 ml × 79.25 (84.01 con costes indirectos) = 0.00

**P4PREF05** ml semijácena de 0,60 m. de canto.
0 ml × 90.57 (96 con costes indirectos) = 0.00

**P4PREF14** m Peto interior en fachadas - union cubierta
0 m × 47.04 (49.86 con costes indirectos) = 0.00

**P4LOSA1B** m2 Cobija para tapado de cámara hasta 25 t/m2 de carga de rotura
0 m2 × 361.75 (383.46 con costes indirectos) = 0.00

**P4LOSA1C** m2 Cobija para tapado de cámara hasta 40 t/m2 de carga de rotura
113.54 m2 × 528.17 (559.86 con costes indirectos) = 63566.50

| Medición | Uds. | Largo | Ancho | Parcial |
|---|---|---|---|---|
| Cobija acceso tanque | 1 | 5.2 | 5.2 | 27.04 |
| Arqueta de alivio | 1 | 62.5 |  | 62.50 |
| Cámara de rotura | 1 | 24 |  | 24.00 |
| Total |  |  |  | 113.54 |

**P4LOSA1A** m² Losas prefabricadas de hormigón tapas arq., carga de rotura 25 t
0 m² × 82.76 (87.73 con costes indirectos) = 0.00

**P4LOSA1** m² Losas prefabricadas de hormigón tapas arq. peat.cuant. 95kg/m3
0 m² × 82.76 (87.73 con costes indirectos) = 0.00

**P4LOSA2** m² Losas prefabricadas de hormigón tapas arq.trafic.cuant.190kg/m3
0 m² × 142.76 (151.33 con costes indirectos) = 0.00

**P3EDIF003B** m² Chapado granito 4cm
0 m² × 73.18 (77.57 con costes indirectos) = 0.00

**P4PATE01** ud Pate polipropileno
40 ud × 4.57 (4.84 con costes indirectos) = 193.60

| Medición | Uds. | Largo | Parcial |
|---|---|---|---|
| Arqueta vaciados | 1 | 8 | 8.00 |
| Arqueta clapeta | 1 | 8 | 8.00 |
| Arqueta de rotura | 2 | 12 | 24.00 |
| Total |  |  | 40 |

**P3EDIF013** m² Fab. Bloq. hormigón 40x20x20
0 m² × 30.96 (32.82 con costes indirectos) = 0.00

**P3EDIF10A** m² Fábrica de ladrillo macizo de 1/2 pié
0 m² × 18.81 (19.94 con costes indirectos) = 0.00

**P4PILOTT300** m Pilote horm.prefabr.T300 Q137 Tn+ensayos+uniones
350 m × 80.57 (85.4 con costes indirectos) = 29890.00

| Medición | Uds. | Alto | Parcial |
|---|---|---|---|
| Perímetro muros | 14 | 25 | 350.00 |
| Total |  |  | 350 |

**P4PILOTT350** m Pilote horm.prefabr.T350 Q187 Tn+ensayos+uniones
0 m × 96.1 (101.87 con costes indirectos) = 0.00

**P4PILOTT400** m Pilote horm.prefabr.T400 Q244 Tn+ensayos+uniones
0 m × 119.93 (127.13 con costes indirectos) = 0.00

**P4PILOTT450** m Pilote horm.prefabr.T450 Q303 Tn+ensayos+uniones (03/12/2004)
300 m × 132.36 (140.3 con costes indirectos) = 42090.00
Pilote prefabricado T-450 (2025cm2) , Tope estructural de 303 t, construido según CPP-1 y/o normativa vigente con hormigones de resistencia característica mínima de 50 N/mm2, (HA-50, aptopara su empleo en clases de exposición IV+Qc, según norma EHE-08) cemento I 52,5 R/SR o N/SR (RC-08), que hace que los pilotes sean resistentes a los sulfatos y al agua de mar, armados en toda su longitud, y en sus esquinas, como mínimo 8fi25 B 500 SD, armadura transversal mínima helice fi8(8.5 cm) cumplimiento del articulo B.9.5.3. de la Norma UNE-EN-12.794:2006+A1, hincado, incluso parte proporcional de ensayos de medida de rechazo, pruebas estáticas de carga dinámica y estática, control de vibraciones, control de hinca, preparación del terreno, transporte, instalación, almohadillas, paradas, montaje y desmontaje de equipo mecánico y pilotes prefabricados.
Unidad totalmente terminado incluidas uniones terminales extrusión y placa a losa y uniones ABB o similares de diferentes tramos.

| Código | Ud | Descripción | Rendimiento | Precio | Importe |
|---|---|---|---|---|---|
| MATPILOTT450 | m | Pilote prefabricado t-450+armadura S/ normativa (material; 11/05/2020) | 1 | 57.35 | 57.35 |
| MATPILOTT450B | Ud | Junta unión T-450 (material; 11/05/2020) | 0.2 | 188.18 | 37.64 |
| MAQ0301020 | h | Martinete hidráulico hincapilotes prefabricado 9 t | 0.2 | 97.71 | 19.54 |
| %MONTPIL2 | % | Ensayos dinámicos y estáticos pilotes pref | 2 % | 114.53 | 2.29 |
| %MONTPIL1 | % | Montaje y ejecución pilotes prefabricados | 10 % | 116.82 | 11.68 |
| %MONTPIL3 | % | Obra civil, acceso y preparación terreno pilotes pref | 3 % | 128.50 | 3.86 |
|  |  | Total |  |  | 132.36 |

| Medición | Uds. | Largo | Alto | Parcial |
|---|---|---|---|---|
| Canal | 1 | 3 | 25 | 75.00 |
| Cámaras | 1 | 4 | 25 | 100.00 |
| Tanque | 1 | 5 | 25 | 125.00 |
| Total |  |  |  | 300 |

**P4 PILOT01** m Descabezado pilote de cualquier sección
180.8 m × 13.4 (14.2 con costes indirectos) = 2567.36

| Medición | Uds. | Alto | Parcial |
|---|---|---|---|
| Muros cámara bombeo | 6 | 8.8 | 52.80 |
| Losa cámara de bombeo | 4 | 8.8 | 35.20 |
| Muros canales | 2 | 4.2 | 8.40 |
| Losa canales | 2 | 4.2 | 8.40 |
| Arqueta rotura | 2 | 3.2 | 6.40 |
| TT | 12 | 5.8 | 69.60 |
| Total |  |  | 180.8 |

**P3EDIF003Z** m² Losa granito 10 cm
9 m² × 93.6 (99.22 con costes indirectos) = 892.98

| Medición | Uds. | Largo | Ancho | Parcial |
|---|---|---|---|---|
| Arqueta de rotura descarga a presión | 1 | 4.5 | 2 | 9.00 |
| Total |  |  |  | 9 |

##### A1.2.3.3. ESTRUCTURA METÁLICA Y PRFV (GC) (12/06/2000)
Importe: 59940.13

**P41ETT-000** kg Galvanización
0 kg × 0.33 (0.35 con costes indirectos) = 0.00

**P41ETT-001** kg Acero laminado S-275Jr + pintura epoxy+pintura ignófuga
2199.2 kg × 1.87 (1.98 con costes indirectos) = 4354.42

| Medición | Uds. | Largo | Alto | Parcial |
|---|---|---|---|---|
| Viga soporte cámara seca para cobijas |  |  |  |  |
| IPE-300 | 2 | 6 | 42.2 | 506.40 |
| Placas anclaje y pernos | 2 | 2 | 20 | 80.00 |
| Resto son apoyos directos sobre muros |  |  |  |  |
| Viga carril apoyo de contenedor | 8 | 4.5 | 44.8 | 1612.80 |
| Total |  |  |  | 2199.2 |

**P41ETT-001B** kg Acero inoxidable AISI-316L
2165.47 kg × 5.64 (5.98 con costes indirectos) = 12949.51

| Medición | Uds. | Largo | Alto | Parcial |
|---|---|---|---|---|
| Estructura escaleras cámara húmeda DP** |  |  |  |  |
| UNP-240 escalera inclinada | 2 | 1 | 33.2 | 66.40 |
|  | 2 | 5 | 33.2 | 332.00 |
| UPN-240 tramex | 1 | 10 | 33.2 | 332.00 |
| UPN-200 escaleras cortas | 12 | 2.1 | 25.3 | 637.56 |
| L50-5 apoyo lateral | 1 | 10 | 3.77 | 37.70 |
|  | 2 | 1 | 3.77 | 7.54 |
| IPE |  |  |  |  |
| Canal | 4 | 4.5 | 22.5 | 405.00 |
| Pozo | 2 | 4.5 | 22.5 | 202.50 |
| L50-5 angulares perimetrales |  |  |  |  |
| Canal | 1 | 21.4 | 3.77 | 80.68 |
| Pozo | 1 | 17 | 3.77 | 64.09 |
| Total |  |  |  | 2165.47 |

**P41BARAND01** m Barandilla metálica galv.+pintura
0 m × 45.85 (48.6 con costes indirectos) = 0.00

**P41BARAND02** m Barandilla acero inoxidable AISI316+p.p.placas, anclajes.
100.1 m × 111.02 (117.68 con costes indirectos) = 11779.77

| Medición | Uds. | Largo | Parcial |
|---|---|---|---|
| Contorno pozo bombeo+canales+grueso | 1 | 89.5 | 89.50 |
|  | 1 | 16.4 | 16.40 |
|  | -1 | 5.8 | -5.80 |
| Nota: en el exterior se considera de AISI-316 |  |  |  |
| Total |  |  | 100.1 |

**P41BARAND04** m Barandilla normalizada PRFV
60.8 m × 93.43 (99.04 con costes indirectos) = 6021.63

| Medición | Uds. | Largo | Ancho | Parcial |
|---|---|---|---|---|
| Interior canales desbaste | 2 | 6.2 |  | 12.40 |
| interior cámara seca |  |  |  |  |
| Plataforma | 1 | 1 |  | 1.00 |
| escalera | 1 | 4.9 |  | 4.90 |
| Transversa | 1 | 9 |  | 9.00 |
| Acceso escaleras | -3 | 0.5 |  | -1.50 |
|  | -3 | 1 |  | -3.00 |
| Escaleras inclinadas | 6 | 2.1 | 2 | 25.20 |
| Válvula de vaciado | 1 | 6 |  | 6.00 |
| Canales de trituración | 2 | 3.4 | 1 | 6.80 |
| Total |  |  |  | 60.8 |

**P41ESC1** m Escalera vertical telescópica acero inox. tipo barco
24.8 m × 169.98 (180.18 con costes indirectos) = 4468.46

| Medición | Uds. | Largo | Parcial |
|---|---|---|---|
| Cámara húmeda | 1 | 8.8 | 8.80 |
| Cámara seca | 1 | 4 | 4.00 |
| Tanque | 2 | 6 | 12.00 |
| Total |  |  | 24.8 |

**P41ESC0** m Escalera vertical pozos acero inox.
0 m × 141.55 (150.04 con costes indirectos) = 0.00

**P41ESC2** m Escalera vertical acero inox-tipo barco
0 m × 172.7 (183.06 con costes indirectos) = 0.00

**P41ESC3** m Escalera inclinada met.galv 1.0m ancho + barandilla+ placas+estr
2.1 m × 93.87 (99.5 con costes indirectos) = 208.95

| Medición | Uds. | Largo | Parcial |
|---|---|---|---|
| Acceso desde urbanización a superficie |  |  |  |
| Aceso a Cámara seca | 1 | 0.7 | 0.70 |
| Acceso a canales | 1 | 0.7 | 0.70 |
| Acceso a TT | 1 | 0.7 | 0.70 |
| Total |  |  | 2.1 |

**P41ESC4** m Escalera peldaño inclinada PRFV 1.0m ancho
12.7 m × 294.75 (312.44 con costes indirectos) = 3967.99

| Medición | Uds. | Largo | Parcial |
|---|---|---|---|
| Acceso pozo seco | 1 | 4.9 | 4.90 |
| Acceso a solera | 3 | 2.1 | 6.30 |
| Acceso a válv. corte vaciado | 1 | 1.5 | 1.50 |
| Total |  |  | 12.7 |

**P41ESC5** m Escalera vertical tipo barco PRFV de 500 mm de ancho
6.3 m × 135.42 (143.55 con costes indirectos) = 904.37

| Medición | Uds. | Largo | Parcial |
|---|---|---|---|
| Acceso solera cámara seca | 3 | 2.1 | 6.30 |
| desde tramex |  |  |  |
| Total |  |  | 6.3 |

**P4PATE01** ud Pate polipropileno
105 ud × 4.57 (4.84 con costes indirectos) = 508.20

| Medición | Uds. | Largo | Ancho | Parcial |
|---|---|---|---|---|
| Canales | 3 | 5 | 3 | 45.00 |
|  | 2 | 2 | 3 | 12.00 |
| Varios pozo gruesos | 2 | 4 | 3 | 24.00 |
| Varios pasos pozo seco | 6 | 3 |  | 18.00 |
| Pozo de vaciados TT | 1 | 2 | 3 | 6.00 |
| Total |  |  |  | 105 |

**P41TRAM_003C** m² Tapa ciega registrable 1000kg/m2 PRFV+antideslizante
37.8 m² × 151.68 (160.78 con costes indirectos) = 6077.48

| Medición | Uds. | Largo | Ancho | Parcial |
|---|---|---|---|---|
| En cubierta |  |  |  |  |
| Canales y pozo gruesos | 1 | 8.4 | 4.5 | 37.80 |
| Total |  |  |  | 37.8 |

**P41TRAM_001B** m² Tramex PRFV 1000Kg/m2 +antideslizante
0 m² × 103.68 (109.9 con costes indirectos) = 0.00

**P41TRAM_003B** m² Tramex PRFV 400kg/m2 PRFV (8x8x30)
27.8 m² × 71.68 (75.98 con costes indirectos) = 2112.24

| Medición | Uds. | Largo | Ancho | Parcial |
|---|---|---|---|---|
| Cámara seca | 1 | 1 | 1 | 1.00 |
|  | 1 | 10 | 1 | 10.00 |
| Canales interior plataforma bajo escalera | 4 | 1 |  | 4.00 |
| Pasarela válv de vaciado | 1 | 6 | 1 | 6.00 |
| canales |  |  |  |  |
| Canales de trituración | 2 | 3.4 | 1 | 6.80 |
| Total |  |  |  | 27.8 |

**P41TRAM_002B** m² Tramex PRFV400Kg/m2 antidesliz+comp. anticaída pozos+anclajes
0 m² × 73.46 (77.87 con costes indirectos) = 0.00

**P41TRAM_001A** m² Tramex AISI-316L 30x30x3 peatonal (400kg/m2)
2 m² × 111.68 (118.38 con costes indirectos) = 236.76

| Medición | Uds. | Largo | Parcial |
|---|---|---|---|
| Varios s/ nec obra ** | 1 | 2 | 2.00 |
| Total |  |  | 2 |

**P41TRAM_002A** m² Tramex AISI-316L 30x30 pletina 60x5 + compuerta anticaída
0 m² × 95.89 (101.64 con costes indirectos) = 0.00

**P41TRAM_003** m² Tramex AISI-316L 50x50x5(1000kg/m2)
2 m² × 66.13 (70.1 con costes indirectos) = 140.20

| Medición | Uds. | Largo | Parcial |
|---|---|---|---|
| Varios s/ nec obra ** | 1 | 2 | 2.00 |
| Total |  |  | 2 |

**P41CADENA III** m Cadena acero inox 8 mm
9.5 m × 39.28 (41.64 con costes indirectos) = 395.58

| Medición | Uds. | Largo | Parcial |
|---|---|---|---|
| Canales interior conex. alivio | 1 | 4 | 4.00 |
| Acceso en superficie EBAR |  |  |  |
| Cámara seca | 1 | 1 | 1.00 |
| Acceso a bombas | 3 | 1 | 3.00 |
|  | 3 | 0.5 | 1.50 |
| Total |  |  | 9.5 |

**P3EDIF.010A** m² Lamas para ventilación acero S275JR+pint+mosquitera+filtro
0 m² × 71.18 (75.45 con costes indirectos) = 0.00

**P3EDIF.010B** m² Lamas para ventilación PRFV+rejilla mosquitera+filtro
0 m² × 48.49 (51.4 con costes indirectos) = 0.00

**P3EDIF004A** m² Puerta carp. metálica doble chapa lisa de acero de 2mm. espesor
0 m² × 90.75 (96.2 con costes indirectos) = 0.00

**P3EDIF004B** m² Puerta carp. metálica lamas estética ACERO S275JT+Pint
0 m² × 89.94 (95.34 con costes indirectos) = 0.00

**P3EDIF004C** m2 Puertas Seccionables motorizadas
0 m2 × 205.84 (218.19 con costes indirectos) = 0.00

**P4TAPALG01** m² Tapa rectangular corredera acero lagrimada 3 mm
35.28 m² × 145.06 (153.76 con costes indirectos) = 5424.65

| Medición | Uds. | Largo | Ancho | Parcial |
|---|---|---|---|---|
| Tamices bombas | 1 | 1 |  | 1.00 |
| Acceso tanque | 1 | 1 |  | 1.00 |
| Tamices | 1 | 7.5 |  | 7.50 |
| Basculantes | 1 | 10 |  | 10.00 |
| Aceso cámara húmeda REJA | 1 | 1.8 | 2.1 | 3.78 |
| Acceso cámara seca | 1 | 1.2 | 10 | 12.00 |
| Total |  |  |  | 35.28 |

**P4TAPAFD** m² Tapa de registro de fundición secc rectang D400 modular Ermatic
0 m² × 585.12 (620.23 con costes indirectos) = 0.00

**P4TAPA60C250** ud Tapa registro fundición, circular Ø 60 cm clase C-250
4 ud × 91.96 (97.48 con costes indirectos) = 389.92

| Medición | Uds. | Parcial |
|---|---|---|
| Arqueta rotura | 2 | 2.00 |
| Arqueta alivio+calpeta | 2 | 2.00 |
| Nota no transitable tráfico |  |  |
| Total |  | 4 |

**P4TAPA60D400** Ud Tapa registro fundición, circular Ø 60 cm clase D-400
0 Ud × 106.29 (112.67 con costes indirectos) = 0.00

**P4TAPA60D400P** ud Tapa registro PRFV, circular Ø 60 cm o cuadrada clase D-400
0 ud × 84.09 (89.14 con costes indirectos) = 0.00

**P4TAPA70C250** ud Tapa registro fundición, circular Ø 70 cm clase C-250
0 ud × 128.21 (135.9 con costes indirectos) = 0.00

**P4TAPA70D400B** ud Tapa registro fundición, circular Ø 70 cm clase D-400 ventilac.
0 ud × 140.78 (149.23 con costes indirectos) = 0.00

**P4TAPA70D400** ud Tapa registro fundición, circular Ø 70 cm clase D-400
0 ud × 144.25 (152.91 con costes indirectos) = 0.00

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
0 ud × 452.29 (479.43 con costes indirectos) = 0.00

**P4TAPA90C250A** ud Tapa registro fundición rectang 90x90 cm clase C-250 acerrojada
0 ud × 424.38 (449.84 con costes indirectos) = 0.00

**P4TAPA90D400A** ud Tapa registro fundición rectang 90x90 cm clase D-400 acerrojada
0 ud × 494.13 (523.78 con costes indirectos) = 0.00

**P5ARQP-1A** ud Arq. pref DN=1.0 m H=2.5m+tapa fundición DN600 +pates
0 ud × 571.13 (605.4 con costes indirectos) = 0.00

**P5ARQLD1A** ud Arq. ladrillo 1pie DN1.2m+enfosc+tapa FD H<=2.5m
0 ud × 565.87 (599.82 con costes indirectos) = 0.00

##### A1.2.3.4. DRENAJES Y VACIADOS (GC) (08/02/2008)
Importe: 13329.9

###### A1.2.3.4.1 DRENAJES FILTRACIONES Y FREÁTICOS (GC) (08/02/2008)
Importe: 1858.68

**P3DREN110PVC** m Tubo dren PVC 110 mm corrugado+zanja+geotextil
0 m × 5.33 (5.65 con costes indirectos) = 0.00

**P3DREN200PVC** m Tubo dren PVC 200 mm corrugado+zanja+geotextil
115 m × 10.08 (10.68 con costes indirectos) = 1228.20

| Medición | Uds. | Largo | Parcial |
|---|---|---|---|
| Perímetro EBAR+TT | 1 | 100 | 100.00 |
| Conexión a pozo | 1 | 15 | 15.00 |
| Nota** |  |  |  |
| Total |  |  | 115 |

**P3DREN250PVC** m Tubería PVC 250 mm dren+zanja+geotex.
0 m × 13.57 (14.38 con costes indirectos) = 0.00

**P5ARQLD7** Ud Arqueta de registro40x40x40x ciega drenaje
12 Ud × 49.57 (52.54 con costes indirectos) = 630.48

| Medición | Uds. | Parcial |
|---|---|---|
| esquinas y conexiones | 12 | 12.00 |
| Total |  | 12 |

**P3LAM1** m² Imperm. muros+Lámina dren PE+Geotex 200 g
0 m² × 10.67 (11.31 con costes indirectos) = 0.00

**P1MT04D** m³ Rellenos localizado con material filtrante 40/80 95%PN
0 m³ × 11.03 (11.69 con costes indirectos) = 0.00

###### A1.2.3.4.2 DRENAJES Y PENDIENTES INTERIORES (GC) (06/04/2011)
Importe: 11471.22

**P3SUM1** ud Sumidero sifónico 30x50
0 ud × 173.43 (183.84 con costes indirectos) = 0.00

**P3SUM2** ud Sumidero sifónico 40x60
0 ud × 182.24 (193.17 con costes indirectos) = 0.00

**P3SUM3** m Sumidero lineal 30 cm de anchura+p.p. canal de recogida
6 m × 55.96 (59.32 con costes indirectos) = 355.92

| Medición | Uds. | Largo | Parcial |
|---|---|---|---|
| Cámara seca | 1 | 6 | 6.00 |
| Total |  |  | 6 |

**P4HG-001A** m³ Hormigón HM-12.5/p/20/IIa
0 m³ × 40.72 (43.16 con costes indirectos) = 0.00

| Medición | Parcial |
|---|---|
| Sala CCMs |  |
| Total | 0 |

**P4HG-001B** m³ Hormigón HM-12.5/p/20/IV
0 m³ × 42.55 (45.1 con costes indirectos) = 0.00

**P4HG-002C** m³ Hormigón HM-20/B/20/III y IV-Qb SR horizontales y verticales
181.89 m³ × 57.65 (61.11 con costes indirectos) = 11115.30

| Medición | Uds. | Largo | Ancho | Alto | Parcial |
|---|---|---|---|---|---|
| EBAr |  |  |  |  |  |
| Cámara seca | 1 | 10 | 6 | 0.2 | 12.00 |
| Cámara húmeda | 1 | 10 | 5 | 0.4 | 20.00 |
| Canal | 2 | 1.2 | 4 | 0.15 | 1.44 |
|  | 1 | 1.1 | 4 | 0.15 | 0.66 |
| Pozo gruesos | 1 | 17 | 0.75 |  | 12.75 |
| TANQUE |  |  |  |  |  |
| Losa | 1 | 5 | 25.2 |  | 126.00 |
| ARQUETA ALIVIO |  |  |  |  |  |
| Arqueta alivio | 1 | 5 | 2 | 0.3 | 3.00 |
| Arqueta clapeta | 1 | 2.5 | 2 | 0.2 | 1.00 |
| ARQUETA DE ROTURA | 1 | 4 | 4.2 | 0.3 | 5.04 |
| Total |  |  |  |  | 181.89 |

**P5ARQLD7** Ud Arqueta de registro40x40x40x ciega drenaje
0 Ud × 49.57 (52.54 con costes indirectos) = 0.00

**P4TUB200PVC** m Tubería PVC D=200 mm SN-8
0 m × 19.12 (20.27 con costes indirectos) = 0.00

**P4TUB315PVC** m Tubería PVC D=315 mm SN-8
0 m × 26.55 (28.14 con costes indirectos) = 0.00

##### A1.2.3.5. COLECTOR DE CONEXIÓN Y COLECTOR ALIVIO (GC) (01/01/2004)
Importe: 78146.78

###### A1.2.3.5.1 MOVIMIENTO DE TIERRAS (GC) (01/01/2004)
Importe: 19660.97

**P1MT06A** m³ Demolición muro o losa hormigón armado+tte+canon
0 m³ × 46.51 (49.3 con costes indirectos) = 0.00

**P1MT06B** m³ Demolición muro en masa o mamposteria+tte+canon
0 m³ × 28.51 (30.22 con costes indirectos) = 0.00

**P1MT06C** m² Demolición pavimento hormigón o acerado 40 cm espesor+tte+canon
0 m² × 6.28 (6.66 con costes indirectos) = 0.00

**P1MT06D** m³ Demolición pavimento de mezcla bituminosa+tte+canon
0 m³ × 14.07 (14.91 con costes indirectos) = 0.00

**P-102AMB-PL01** m² Preparación del terreno y laboreo mecánico
0 m² × 0.18 (0.19 con costes indirectos) = 0.00

**P-102AMB-PL03** m² Desbroce manual y selectivo del terreno
0 m² × 5.42 (5.75 con costes indirectos) = 0.00

**P1MT01B** m² Desbroce y limpieza con med mec.(alta densidad arbórea)
0 m² × 3.88 (4.11 con costes indirectos) = 0.00

**P1MT01A** m² Desbroce y limpieza con med mec.(baja densidad arbórea)
0 m² × 0.19 (0.2 con costes indirectos) = 0.00

**P1MT02A** m² Excavación de tierra vegetal de 35 cm
0 m² × 0.26 (0.28 con costes indirectos) = 0.00

**P1MT02B** m² Extendido de tierra vegetal procedente excav/acopio 35 cm
0 m² × 0.27 (0.29 con costes indirectos) = 0.00

**P1MT03A1** m³ Excavación localizadas roca+agotam+Tte vertedero
0 m³ × 12.01 (12.73 con costes indirectos) = 0.00

**P1MT03B1** m³ Excavación localizadas medio-duro+agotam+Tte vertedero
1066.32 m³ × 3.86 (4.09 con costes indirectos) = 4361.25

| Medición | Uds. | Largo | Ancho | Alto | Parcial |
|---|---|---|---|---|---|
| s/ med alivio+conex | 1 | 735.72 |  |  | 735.72 |
| s/ macizos | 1 | 175.6 |  |  | 175.60 |
| s/ med pozos | 1 | 30 |  |  | 30.00 |
| Vertido escollera | 1 | 20 | 5 | 0.5 | 50.00 |
| Obra de fábrica | 1 | 50 |  | 1.5 | 75.00 |
| Nota Incluye desvío tuberías |  |  |  |  |  |
| conex1, 2 y 3 |  |  |  |  |  |
| Total |  |  |  |  | 1066.32 |

**P1MT03B2** m³ sobrecoste excav. localizadas bajo servicios
0 m³ × 0.98 (1.04 con costes indirectos) = 0.00

**P1MT03C1** m³ Excavación loc. blando/medio+agotam+recintos tablest/apan EBAR
0 m³ × 11.54 (12.23 con costes indirectos) = 0.00

**P1MT03H** m³ Excavación de escollera existente+acopio+post. colocacion
0 m³ × 16.46 (17.45 con costes indirectos) = 0.00

**P1MT03I** m² Entibación zanjas y pozos blindada o monocodal
446.34 m² × 9.46 (10.03 con costes indirectos) = 4476.79

| Medición | Uds. | Largo | Parcial |
|---|---|---|---|
| s med colectores+ desvíos | 1 | 408.27 | 408.27 |
| s/ med pozos | 1 | 38.07 | 38.07 |
| Total |  |  | 446.34 |

**P1MT15-150A** m² Muro pantalla secante pilote mortero M150 DN 150
0 m² × 120.16 (127.37 con costes indirectos) = 0.00

**P1MT15-150B** m Micropilote DN 150 HA-30 Vaina 125/6 p.p. puntales+viga riostra
0 m × 84.58 (89.65 con costes indirectos) = 0.00

**P1MT09** m² Tablestacado recuperable o perdido cualquier profundidad
0 m² × 79.23 (83.98 con costes indirectos) = 0.00

**P1MT04G** m³ Rellenos localizado con encachado roca mejora terreno
0 m³ × 4.62 (4.9 con costes indirectos) = 0.00

**P1MT04F** m³ Construcción cama de arena en tuberías
88.9 m³ × 13.33 (14.13 con costes indirectos) = 1256.16

| Medición | Uds. | Largo | Parcial |
|---|---|---|---|
| s/ med | 1 | 129.42 | 129.42 |
|  | -1 | 40.52 | -40.52 |
| Total |  |  | 88.9 |

**P1MT04A** m³ Rellenos localizado con suelos proc. préstamo selec. 33 mm 95%PN
267.48 m³ × 5.06 (5.36 con costes indirectos) = 1433.69

| Medición | Uds. | Largo | Parcial |
|---|---|---|---|
| s/ med | 1 | 267.48 | 267.48 |
| Total |  |  | 267.48 |

**P1MT04B** m³ Rellenos localizado con suelos proc. excav 150 mm 95%PN
0 m³ × 2.99 (3.17 con costes indirectos) = 0.00

**P1MT04C** m³ Rellenos localizado con suelos proc. préstamo 150 mm 95%PN
447.83 m³ × 4.29 (4.55 con costes indirectos) = 2037.63

| Medición | Uds. | Largo | Ancho | Alto | Parcial |
|---|---|---|---|---|---|
| s/ med colect | 1 | 308.96 |  |  | 308.96 |
| macizos | 1 | 81.18 |  |  | 81.18 |
| pozos | 1 | 21.69 |  |  | 21.69 |
| Obra de vertido | 1 | 16 | 1.5 | 1.5 | 36.00 |
| Total |  |  |  |  | 447.83 |

**P1MT04E** m³ Rellenos localizado con garbancillo 5/15
0 m³ × 9.66 (10.24 con costes indirectos) = 0.00

**P1MT04D** m³ Rellenos localizado con material filtrante 40/80 95%PN
0 m³ × 11.03 (11.69 con costes indirectos) = 0.00

**P1MT05A** m³ Formación de terraplén suelo adecuado préstamo 95% PN
0 m³ × 3.59 (3.81 con costes indirectos) = 0.00

**P1MT05C** m³ Formación de terraplén procedente de excavación 95% PN
350 m³ × 1.54 (1.63 con costes indirectos) = 570.50

| Medición | Uds. | Largo | Ancho | Alto | Parcial |
|---|---|---|---|---|---|
| Ataguía ejecución obra vertido | 1 | 40 | 3.5 | 2.5 | 350.00 |
| Talud 1H/1V |  |  |  |  |  |
| Total |  |  |  |  | 350 |

**P1MT05B** m³ Formación de terraplén procedente de préstamos suelo selec.95%PN
0 m³ × 4.3 (4.56 con costes indirectos) = 0.00

**P1MT03G1** m³ Excavación de desmontes suelos + Tte a terraplén o vertedero
350 m³ × 4.05 (4.29 con costes indirectos) = 1501.50

| Medición | Uds. | Largo | Ancho | Alto | Parcial |
|---|---|---|---|---|---|
| Ataguía ejecución obra vertido | 1 | 40 | 3.5 | 2.5 | 350.00 |
| Talud 1H/1V |  |  |  |  |  |
| Total |  |  |  |  | 350 |

**P4HG-002F** m³ Hormigón HNE-150 y/o ciclópeo cruces arroyo
0 m³ × 31.13 (33 con costes indirectos) = 0.00

**P4HG-002B** m³ Hormigón HM-20/B/20/IIa Elementos horizontales y verticales
0 m³ × 55.85 (59.2 con costes indirectos) = 0.00

**P4HG-002C** m³ Hormigón HM-20/B/20/III y IV-Qb SR horizontales y verticales
40.52 m³ × 57.65 (61.11 con costes indirectos) = 2476.18

| Medición | Uds. | Largo | Parcial |
|---|---|---|---|
| Cama de tubería | 1 | 40.52 | 40.52 |
| Total |  |  | 40.52 |

**P1MT08ESC150** m³ Escollera 150 Kg careada
0 m³ × 14.57 (15.44 con costes indirectos) = 0.00

**P1MT08ESC150H** m³ Escollera 150 Kg hormigonada con HM20
0 m³ × 23.3 (24.7 con costes indirectos) = 0.00

**P1MT08ESC300** m³ Escollera 300 kg careada
5 m³ × 20.41 (21.63 con costes indirectos) = 108.15

| Medición | Uds. | Largo | Parcial |
|---|---|---|---|
| Varios vertido entronque | 1 | 5 | 5.00 |
| Total |  |  | 5 |

**P1MT08ESC300H** m³ Escollera 300 Kg hormigonada con HM20
40 m³ × 30.23 (32.04 con costes indirectos) = 1281.60

| Medición | Uds. | Largo | Ancho | Alto | Parcial |
|---|---|---|---|---|---|
| s/ med obra de descarga cauce | 1 | 16 | 5 | 0.5 | 40.00 |
| Total |  |  |  |  | 40 |

**P1MT08ESC500** m³ Escollera 500 kg careada
0 m³ × 25.66 (27.2 con costes indirectos) = 0.00

**P1MT08ESC500H** m³ Escollera 500 Kg hormigonada con HM20
0 m³ × 34.01 (36.05 con costes indirectos) = 0.00

**P1MT08GTX-002** m² Geotextil Geotesant-295gr/m2
88 m² × 1.69 (1.79 con costes indirectos) = 157.52

| Medición | Uds. | Largo | Ancho | Parcial |
|---|---|---|---|---|
| Bajo escollera | 1.1 | 16 | 5 | 88.00 |
| Total |  |  |  | 88 |

**P1MT08BASEZA1** m³ Zahorra artificial
0 m³ × 10.9 (11.55 con costes indirectos) = 0.00

**P1MT08BASEZA2** m² Escarificado camino +30%Zahorra artificial
0 m² × 1.86 (1.97 con costes indirectos) = 0.00

###### A1.2.3.5.2 COLECTOR (GC) (15/09/2008)
Importe: 32581.97

**P5BANDA250** m Banda de señalización Ancho: 250 mm PVC
252.34 m × 0.27 (0.29 con costes indirectos) = 73.18

| Medición | Uds. | Largo | Parcial |
|---|---|---|---|
| Colectores | 1 | 252.34 | 252.34 |
| Total |  |  | 252.34 |

**P4TUB200PVC** m Tubería PVC D=200 mm SN-8
0 m × 19.12 (20.27 con costes indirectos) = 0.00

**P4TUB315PVC** m Tubería PVC D=315 mm SN-8
0 m × 26.55 (28.14 con costes indirectos) = 0.00

**P4TUB400PVC** m Tubería PVC D=400 mm SN-8
0 m × 30.27 (32.09 con costes indirectos) = 0.00

**P4TUB500PVC** m Tubería PVC D=500 mm SN-8
0 m × 39.88 (42.27 con costes indirectos) = 0.00

**P4TUB-1000HA** m Tubería HA1000 C60
0 m × 62.52 (66.27 con costes indirectos) = 0.00

**P4TUB60HA135** m Tubería hormigón armado junta elastomérica 135 Ø600
0 m × 48.68 (51.6 con costes indirectos) = 0.00

**P4TUB80HA135** m Tubería hormigón armado junta elastomérica 135 Ø800
0 m × 80.29 (85.11 con costes indirectos) = 0.00

**P4TUB100HA135** m Tubería hormigón armado junta elastomérica 135 Ø1000
0 m × 113.45 (120.26 con costes indirectos) = 0.00

**P4TUB120HA135** m Tubería hormigón armado junta elastomérica 135 Ø1200
35.42 m × 151.06 (160.12 con costes indirectos) = 5671.45

| Medición | Uds. | Largo | Parcial |
|---|---|---|---|
| Alivio | 1 | 35.42 | 35.42 |
| Total |  |  | 35.42 |

**TUB.FD.250AS** m Tubería de FD DN250 saneam. PFA38+pp piezas+J.Flex+(PUXi+ZnAl)
0 m × 72.31 (76.65 con costes indirectos) = 0.00

**TUB.FD.250BS** m Tubería de FD DN250 saneam. PFA38+pp piezas+J.Flex+(PUXi+PUXe)
0 m × 121.11 (128.38 con costes indirectos) = 0.00

**TUB.FD.250CS** m Tubería de FD DN250 saneam. PFA38+pp piezas+acerroj+(PUXi+ZnAl)
0 m × 85.32 (90.44 con costes indirectos) = 0.00

**TUB.FD.300BS** m Tubería de FD DN300 saneam. PFA35+pp piezas+J.Flex+(PUXi+PUXe)
216.92 m × 116.72 (123.72 con costes indirectos) = 26837.34

| Medición | Uds. | Largo | Parcial |
|---|---|---|---|
| conex | 1 | 216.92 | 216.92 |
| Total |  |  | 216.92 |

###### A1.2.3.5.3 ARQUETAS Y POZOS (GC) (01/05/2004)
Importe: 952.8

**P1MT03B1** m³ Excavación localizadas medio-duro+agotam+Tte vertedero
0 m³ × 3.86 (4.09 con costes indirectos) = 0.00

**P1MT03A1** m³ Excavación localizadas roca+agotam+Tte vertedero
0 m³ × 12.01 (12.73 con costes indirectos) = 0.00

**P1MT04B** m³ Rellenos localizado con suelos proc. excav 150 mm 95%PN
0 m³ × 2.99 (3.17 con costes indirectos) = 0.00

**P3EDIF.010B** m² Lamas para ventilación PRFV+rejilla mosquitera+filtro
0 m² × 48.49 (51.4 con costes indirectos) = 0.00

**P4HG-002A** m³ Hormigón HL-150/P/20 Elementos horizontales y verticales
0.61 m³ × 46.19 (48.96 con costes indirectos) = 29.87

| Medición | Uds. | Parcial |
|---|---|---|
| s/ med | 0.61 | 0.61 |
| Total |  | 0.61 |

**P4HG-002B** m³ Hormigón HM-20/B/20/IIa Elementos horizontales y verticales
1.55 m³ × 55.85 (59.2 con costes indirectos) = 91.76

| Medición | Uds. | Parcial |
|---|---|---|
| Cuñas | 1.55 | 1.55 |
| Total |  | 1.55 |

**P4HG-004A** m³ Hormigón HA-30/B/20/IIIa y 30/B/12/IIIa
0 m³ × 73.09 (77.48 con costes indirectos) = 0.00

**P4HG-004B** m³ Hormigón HA-30/B/20/IV y HA-30/F12/IV
0 m³ × 75.78 (80.33 con costes indirectos) = 0.00

**P4ETT-004A-E2** m² Encof/desenc. muros y paramentos RECTOS y VISTOS
0 m² × 20.86 (22.11 con costes indirectos) = 0.00

**P4ETT-004E-E1** m² Encof/desenc. Cimientos OCULTOS
0 m² × 13.55 (14.36 con costes indirectos) = 0.00

**P4ETT-002** kg Acero B-500-S
0 kg × 1.32 (1.4 con costes indirectos) = 0.00

**P5ARQP-1C** m Desarrollo pozo de registro estanco DN1000 pref. horm.
0 m × 50.97 (54.03 con costes indirectos) = 0.00

**P5ARQP-1.2C** m Desarrollo pozo de registro estanco DN1200 pref. horm.
0 m × 52.73 (55.89 con costes indirectos) = 0.00

**P5ARQP-1.5C** m Desarrollo pozo de registro estanco DN1500 pref. horm.
0 m × 66.5 (70.49 con costes indirectos) = 0.00

**P5ARQP-1E** ud Módulo base recto pozo de registro estanco DN1000 pref. horm.1.0
0 ud × 77.13 (81.76 con costes indirectos) = 0.00

**P5ARQP-1.2E** ud Módulo base recto pozo de registro estanco DN1200 pref. horm.1.2
0 ud × 81.59 (86.49 con costes indirectos) = 0.00

**P5ARQP-1.5E** ud Módulo base recto pozo de registro estanco DN1500 pref. horm.2.0
2 ud × 124.74 (132.22 con costes indirectos) = 264.44

| Medición | Uds. | Parcial |
|---|---|---|
| s/ med | 2 | 2.00 |
| Total |  | 2 |

**P5ARQP-1.2F** ud Losa de cierre pozo pref. DN1200 pref. horm. 0,25m de altura
0 ud × 57.6 (61.06 con costes indirectos) = 0.00

**P5ARQP-1.5F** ud Losa de cierre pozo pref. DN1500 pref. horm. 0,25m de altura
2 ud × 84.49 (89.56 con costes indirectos) = 179.12

**P5ARQP-1D** m³ Losa cierre pozo pref DN 1000
1 m³ × 41.39 (43.87 con costes indirectos) = 43.87

**P5ARQP-1.2D** ud Cono asimétrico 1200/600 pref. hormigón.
1 ud × 66.04 (70 con costes indirectos) = 70.00

| Medición | Uds. | Parcial |
|---|---|---|
| s/ med | 1 | 1.00 |
| Total |  | 1 |

**P5ARQP-1.5D** ud Cono asimétrico 1500/600 pref. hormigón.
0 ud × 70.92 (75.18 con costes indirectos) = 0.00

**P4TAPA60D400P** ud Tapa registro PRFV, circular Ø 60 cm o cuadrada clase D-400
0 ud × 84.09 (89.14 con costes indirectos) = 0.00

**P4PATE01** ud Pate polipropileno
10 ud × 4.57 (4.84 con costes indirectos) = 48.40

| Medición | Uds. | Parcial |
|---|---|---|
| s/ med | 10 | 10.00 |
| Total |  | 10 |

**P4JTAHIDROF** m Junta cordón poliuretano hidroexpansivo
0 m × 6.61 (7.01 con costes indirectos) = 0.00

**P4JTAHIDROF2** m Junta cordón unión prefabricado a hormigón in situ
0 m × 4.04 (4.28 con costes indirectos) = 0.00

**P41ESC2** m Escalera vertical acero inox-tipo barco
0 m × 172.7 (183.06 con costes indirectos) = 0.00

**P41ESC5** m Escalera vertical tipo barco PRFV de 500 mm de ancho
0 m × 135.42 (143.55 con costes indirectos) = 0.00

**P4LOSA1** m² Losas prefabricadas de hormigón tapas arq. peat.cuant. 95kg/m3
0 m² × 82.76 (87.73 con costes indirectos) = 0.00

**P4TAPA60C250** ud Tapa registro fundición, circular Ø 60 cm clase C-250
0 ud × 91.96 (97.48 con costes indirectos) = 0.00

**P4TAPA60D400** Ud Tapa registro fundición, circular Ø 60 cm clase D-400
2 Ud × 106.29 (112.67 con costes indirectos) = 225.34

| Medición | Uds. | Parcial |
|---|---|---|
| Pozos | 2 | 2.00 |
| Total |  | 2 |

**P4TAPA70C250** ud Tapa registro fundición, circular Ø 70 cm clase C-250
0 ud × 128.21 (135.9 con costes indirectos) = 0.00

**P4TAPA70D400B** ud Tapa registro fundición, circular Ø 70 cm clase D-400 ventilac.
0 ud × 140.78 (149.23 con costes indirectos) = 0.00

**P4TAPA70D400** ud Tapa registro fundición, circular Ø 70 cm clase D-400
0 ud × 144.25 (152.91 con costes indirectos) = 0.00

###### A1.2.3.5.4 OBRA DE FÁBRICA (GC) (19/10/2010)
Importe: 20454.24

**P4HG-002A** m³ Hormigón HL-150/P/20 Elementos horizontales y verticales
4.7 m³ × 46.19 (48.96 con costes indirectos) = 230.11

| Medición | Uds. | Largo | Parcial |
|---|---|---|---|
| Obra vertido a cauce | 1 | 4.7 | 4.70 |
| Total |  |  | 4.7 |

**P4HG-002C** m³ Hormigón HM-20/B/20/III y IV-Qb SR horizontales y verticales
0 m³ × 57.65 (61.11 con costes indirectos) = 0.00

**P4HG-004A2H** m³ Hormigón HA-30/B/20/IV+Qb+SR soleras, cimentaciones, forjados
116.22 m³ × 77.3 (81.94 con costes indirectos) = 9523.07

| Medición | Uds. | Largo | Parcial |
|---|---|---|---|
| anclajes | 1 | 94.42 | 94.42 |
| Obra de entrega a cauce | 1 | 13.4 | 13.40 |
|  | 1 | 8.4 | 8.40 |
| Total |  |  | 116.22 |

**P4HG-004A2V** m³ Hormigón HA-30/B/20/IV+Qb SR muros, alzados, pilares y vigas
7.8 m³ × 84.97 (90.07 con costes indirectos) = 702.55

| Medición | Uds. | Largo | Parcial |
|---|---|---|---|
| Obra cauce | 1 | 7.8 | 7.80 |
| Total |  |  | 7.8 |

**P4ETT-002** kg Acero B-500-S
4333.86 kg × 1.32 (1.4 con costes indirectos) = 6067.40

| Medición | Uds. | Largo | Alto | Parcial |
|---|---|---|---|---|
| macizos | 1 | 2556.86 |  | 2556.86 |
| Obra entrega a cauce | 1 |  |  | 1.00 |
| Obra de entrega a cauce cuantía 60 kg/m3 | 1 | 13.4 | 60 | 804.00 |
|  | 1 | 8.4 | 60 | 504.00 |
|  | 1 | 7.8 | 60 | 468.00 |
| Total |  |  |  | 4333.86 |

**P4ETT-004A-E2** m² Encof/desenc. muros y paramentos RECTOS y VISTOS
64.1 m² × 20.86 (22.11 con costes indirectos) = 1417.25

| Medición | Uds. | Largo | Alto | Parcial |
|---|---|---|---|---|
| OBRA DE VERTIDO A CAUCE | 2 | 2.7 | 2 | 10.80 |
|  | 2 | 10 | 2 | 40.00 |
| tape cierre | 1 | 7.5 |  | 7.50 |
| Tapes y varios | 0.1 | 58 |  | 5.80 |
| Total |  |  |  | 64.1 |

**P4ETT-004E-E1** m² Encof/desenc. Cimientos OCULTOS
175.06 m² × 13.55 (14.36 con costes indirectos) = 2513.86

| Medición | Uds. | Largo | Alto | Parcial |
|---|---|---|---|---|
| Anclajes | 1 | 140.56 |  | 140.56 |
| Obra entrega a cauce |  |  |  |  |
| cimientos | 1 | 27 | 0.5 | 13.50 |
| Zapatas | 1 | 16 | 0.5 | 8.00 |
|  | 1 | 12 | 0.5 | 6.00 |
| Zapatas | 1 | 9 | 0.5 | 4.50 |
|  | 1 | 5 | 0.5 | 2.50 |
| Total |  |  |  | 175.06 |

###### A1.2.3.5.5 VARIOS (GC) (19/10/2010)
Importe: 4496.8

**P0TP0090** ud Ventilador 1.600 m3/h y conductos espacios confinados
1 ud × 1705.87 (1808.22 con costes indirectos) = 1808.22

| Medición | Uds. | Parcial |
|---|---|---|
| ventilación en espacios confinados conexiones | 1 | 1.00 |
| Varios usos otras EBAR ** |  |  |
| Total |  | 1 |

**P0TP0091** m Conducto flexible sección inf. 0.15 m2
25 m × 24.69 (26.17 con costes indirectos) = 654.25

| Medición | Uds. | Largo | Parcial |
|---|---|---|---|
| Varios *** | 1 | 25 | 25.00 |
| Total |  |  | 25 |

**U11025124N** ud Alumbrado interior recintos confinados
1 ud × 1371.34 (1453.62 con costes indirectos) = 1453.62

| Medición | Uds. | Parcial |
|---|---|---|
| VArios | 1 | 1.00 |
| Opeeraciones de conexionado |  |  |
| Total |  | 1 |

**P1MT10B1** día Bypass y bombeo gran caudal 90 m3/h
0 día × 73.85 (78.28 con costes indirectos) = 0.00

**P1MT10B2** día Bypass y bombeo gran caudal 180 m3/h
0 día × 105.2 (111.51 con costes indirectos) = 0.00

**P1MT10B3** día Bypass y bombeo gran caudal 320 m3/h
0 día × 175.81 (186.36 con costes indirectos) = 0.00

**P1MT10B4** día Bypass y bombeo gran caudal 720 m3/h
0 día × 301.8 (319.91 con costes indirectos) = 0.00

**P1MT10B5** día Bypass y bombeo gran caudal 1080m3/h
0 día × 397.83 (421.7 con costes indirectos) = 0.00

**P1MT10B6** día Bypass y bombeo aguas residuales y pluviales 1800 m3/h
0 día × 597.29 (633.13 con costes indirectos) = 0.00

**P4RSS5A** ud Cegado arqueta o tuberías mediante tape y hormigonado
1 ud × 112.27 (119.01 con costes indirectos) = 119.01

| Medición | Uds. | Parcial |
|---|---|---|
| Conexionados | 1 | 1.00 |
| Total |  | 1 |

**P4RSS5B** ud Cegado de tuberías con brida ciega cualq. diam.
0 ud × 220.14 (233.35 con costes indirectos) = 0.00

**P5ARQCONEX** ud Conexión sanemiento y/o pluviales a arqueta/ estruct. exist.+byp
1 ud × 435.57 (461.7 con costes indirectos) = 461.70

| Medición | Uds. | Parcial |
|---|---|---|
| Conex. alivio | 1 | 1.00 |
| Total |  | 1 |

##### A1.2.3.6. CALDERERÍA Y VALVULERÍA (GC) (10/10/2000)
Importe: 918723.8

###### A1.2.3.6.1 BOMBAS Y VALVULERÍA (GC) (01/09/2005)
Importe: 643696.83

**P41ETT-000** kg Galvanización
0 kg × 0.33 (0.35 con costes indirectos) = 0.00

**P41ETT-001** kg Acero laminado S-275Jr + pintura epoxy+pintura ignófuga
0 kg × 1.87 (1.98 con costes indirectos) = 0.00

**P41ETT-001B** kg Acero inoxidable AISI-316L
2858.4 kg × 5.64 (5.98 con costes indirectos) = 17093.23

| Medición | Uds. | Largo | Alto | Parcial |
|---|---|---|---|---|
| Soportes tuberías | 8 | 1 | 33.2 | 265.60 |
|  | 6 | 0.5 | 33.2 | 99.60 |
| Placas y tornillería | 14 | 1 | 20 | 280.00 |
| Anclaje vertical | 2 | 0.5 | 33.2 | 33.20 |
| Calderería conexión tuberías, bridas y codos |  |  |  |  |
| DN 350 | 3 | 5 | 35 | 525.00 |
| DN 300 vaciado valv. piloto | 1 |  | 30 | 30.00 |
| DN 200 | 3 | 5 | 25 | 375.00 |
| DN500 vaciado tanque | 1 | 4 | 60 | 240.00 |
| DN 600 tapa ciega | 1 |  | 70 | 70.00 |
| DN 600 codo/ bridas | 1 |  | 90 | 90.00 |
| Campana 300 mm e=3 | 3 |  | 80 | 240.00 |
| Campana 600mm e=3.2 | 3 |  | 160 | 480.00 |
| codo descarga 500mm e=3.2 | 1 |  | 130 | 130.00 |
| ** |  |  |  |  |
| Total |  |  |  | 2858.4 |

**TBTI0150.2.0** M Tubería de Acero Inoxidable AISI 316L DN 150 e=2.0mm
28 M × 98.65 (104.57 con costes indirectos) = 2927.96

| Medición | Uds. | Largo | Parcial |
|---|---|---|---|
| Tramo alzado | 2 | 5.5 | 11.00 |
| Tramo horizontal | 1 | 17 | 17.00 |
| Total |  |  | 28 |

**TBTI0200.2.0** M Tubería de Acero Inoxidable AISI 316L DN 200 e=2.0mm
50 M × 130.69 (138.53 con costes indirectos) = 6926.50

| Medición | Uds. | Largo | Parcial |
|---|---|---|---|
| Tuberías | 3 | 6 | 18.00 |
|  | 3 | 1.5 | 4.50 |
| Tubería vaciado tanque | 1 | 15.5 | 15.50 |
|  | 1 | 6 | 6.00 |
|  | 1 | 6 | 6.00 |
| Total |  |  | 50 |

**TBTI0250.3.0** M Tubería de Acero Inoxidable AISI 316L DN 250 e=3.0mm
0 M × 245.99 (260.75 con costes indirectos) = 0.00

**TBTI0300.3.0** M Tubería de Acero Inoxidable AISI 316L DN 300 e=3.0mm
0 M × 294.05 (311.69 con costes indirectos) = 0.00

**TBTI0350.3.0** M Tubería de Acero Inoxidable AISI 316L DN 350 e=3.0mm
29.5 M × 342.08 (362.6 con costes indirectos) = 10696.70

| Medición | Uds. | Largo | Parcial |
|---|---|---|---|
| Tuberías | 3 | 6 | 18.00 |
|  | 1 | 6 | 6.00 |
|  | 3 | 1.5 | 4.50 |
|  | 1 | 1 | 1.00 |
| Total |  |  | 29.5 |

**TBTI0400.3.6** M Tubería de Acero Inoxidable AISI 316L DN 400 e=3.6mm
0 M × 469.54 (497.71 con costes indirectos) = 0.00

**TBTI0450.4.0** M Tubería de Acero Inoxidable AISI 316L DN 450 e=4.0 mm
0 M × 586.79 (622 con costes indirectos) = 0.00

**TBTI0500.4.5** M Tubería de Acero Inoxidable AISI 316L DN 500 e=4.5 mm
6 M × 733.66 (777.68 con costes indirectos) = 4666.08

| Medición | Uds. | Largo | Parcial |
|---|---|---|---|
| Vaciado tanque | 1 | 6 | 6.00 |
| Total |  |  | 6 |

**TBTI0600.5.6** M Tubería de Acero Inoxidable AISI 316L DN 600 e=5.6mm
15.2 M × 1096.31 (1162.09 con costes indirectos) = 17663.77

| Medición | Uds. | Largo | Parcial |
|---|---|---|---|
| Tubería común | 1 | 10 | 10.00 |
|  | 1 | 5.2 | 5.20 |
| Total |  |  | 15.2 |

**P6BOM1C** Ud Bomba 105 Kw (Los Barrios tipo-1)
0 Ud × 66486.6 (70475.8 con costes indirectos) = 0.00

**P6BOM2C** Ud Bomba 18.5 Kw (Los Barrios tipo-2)
0 Ud × 46487.63 (49276.89 con costes indirectos) = 0.00

**P6BOM1D** Ud Bomba 105 Kw (Pte Romano tipo-1)
0 Ud × 66486.6 (70475.8 con costes indirectos) = 0.00

**P6BOM2D** Ud Bomba 22 Kw (Pte Romano tipo-2)
0 Ud × 17587.34 (18642.58 con costes indirectos) = 0.00

**P6BOM1E** Ud Bomba 215 Kw (Guadacorte tipo-1)
3 Ud × 93889.65 (99523.03 con costes indirectos) = 298569.09

**P6BOM2E** Ud Bomba 37 Kw (Guadacorte tipo-2)
3 Ud × 27094.02 (28719.66 con costes indirectos) = 86158.98

**P6BOM1F** Ud Bomba 125Kw (S. Roque tipo-1)
0 Ud × 78134.41 (82822.47 con costes indirectos) = 0.00

**P6BOM2F** Ud Bomba 22 Kw (S. Roque tipo-2)
0 Ud × 17587.34 (18642.58 con costes indirectos) = 0.00

**P6BOM2G** Ud Bomba 7,5 Kw (S. Carteya tipo-1)
0 Ud × 10305.1 (10923.41 con costes indirectos) = 0.00

**P6BOM6A** Ud Bomba vaciado de tanque 6 Kw
2 Ud × 9159.1 (9708.65 con costes indirectos) = 19417.30

**P6BOM8A** Ud Bomba sumergible achique 3 Kw
1 Ud × 693.51 (735.12 con costes indirectos) = 735.12

**P6TRIT01** ud Triturador caudal 1.200 l/s
0 ud × 87867.51 (93139.56 con costes indirectos) = 0.00

**P6TRIT02** ud Triturador caudal 580 l/s (EBG)
1 ud × 64331.56 (68191.45 con costes indirectos) = 68191.45

**P6TRIT03** ud Triturador caudal 175 l/s
0 ud × 27359.83 (29001.42 con costes indirectos) = 0.00

**P6CALD3000.16** Ud Calderín 3000L PN16 saneamiento+ventosa 150
0 Ud × 18256.5 (19351.89 con costes indirectos) = 0.00

**P6CALD8000.16** Ud Calderín 8.000L PN16 saneamiento+ ventosa150
0 Ud × 49156.75 (52106.16 con costes indirectos) = 0.00

**P6CALD10000.1** Ud Calderín 10.000L PN16 saneamiento +Ventosa 150
1 Ud × 55840.18 (59190.59 con costes indirectos) = 59190.59

**P4NEOP2** m Banda EPDM y neopreno apoyo tuberías
36.28 m × 5.68 (6.02 con costes indirectos) = 218.41

| Medición | Uds. | Largo | Ancho | Parcial |
|---|---|---|---|---|
| Tubería de DN 200 | 3 | 0.63 | 2 | 3.78 |
| Tubería de DN 350 | 3 | 1.1 | 2 | 6.60 |
| Tubería de DN 600 | 1 | 1.84 | 9 | 16.56 |
| Tubería descarga 500mm | 1 | 1.57 | 2 | 3.14 |
| Soportes vaciado TT150mm | 4 | 0.3 |  | 1.20 |
| Otros soportes varios ** | 1 | 5 |  | 5.00 |
| Total |  |  |  | 36.28 |

**P4NEOP3** dm3 Neopreno apoyo elementos estructurales
0 dm3 × 31.14 (33.01 con costes indirectos) = 0.00

**P6PM80INX** ud Carrete pasamuros 80 mm AISI 316 brida-brida
0 ud × 80.78 (85.63 con costes indirectos) = 0.00

**P6PM100INX** ud Carrete pasamuros 100 mm AISI 316 brida-brida
0 ud × 91.58 (97.07 con costes indirectos) = 0.00

**P6PM125INX** ud Carrete pasamuros 125 mm AISI 316 brida-brida
0 ud × 137.89 (146.16 con costes indirectos) = 0.00

**P6PM150INX** ud Carrete pasamuros 150mm AIS I316 brida-brida
1 ud × 165.91 (175.86 con costes indirectos) = 175.86

| Medición | Uds. | Parcial |
|---|---|---|
| Vaciado TT | 1 | 1.00 |
| Total |  | 1 |

**P6PM200INX** ud Carrete pasamuros 200mm AISI 316 brida-brida
3 ud × 197.43 (209.28 con costes indirectos) = 627.84

| Medición | Uds. | Parcial |
|---|---|---|
| Aspiración | 3 | 3.00 |
| Total |  | 3 |

**P6PM250INX** ud Carrete pasamuros 250mm AISI 316 brida-brida
0 ud × 204.84 (217.13 con costes indirectos) = 0.00

**P6PM300INX** ud Carrete pasamuros 300mm AISI316 brida-brida
1 ud × 238.71 (253.03 con costes indirectos) = 253.03

| Medición | Uds. | Parcial |
|---|---|---|
| Vaciado | 1 | 1.00 |
| Total |  | 1 |

**P6PM350INX** ud Carrete pasamuros 350mm AISI316 brida-brida
3 ud × 258.55 (274.06 con costes indirectos) = 822.18

| Medición | Uds. | Parcial |
|---|---|---|
| Aspiración | 3 | 3.00 |
| Total |  | 3 |

**P6PM400INX** ud Carrete pasamuros 400mm AISI316 brida-brida
0 ud × 289.09 (306.44 con costes indirectos) = 0.00

**P6PM500INX** ud Carrete pasamuros 500mm AISI316 brida-brida
1 ud × 396.46 (420.25 con costes indirectos) = 420.25

| Medición | Uds. | Parcial |
|---|---|---|
| Vaciado tanque | 1 | 1.00 |
| Total |  | 1 |

**P6PM600INX** Ud Carrete pasamuros 600mm AISI316
1 Ud × 472.02 (500.34 con costes indirectos) = 500.34

| Medición | Uds. | Parcial |
|---|---|---|
| Impulsión | 1 | 1.00 |
| Total |  | 1 |

**P6VC.060.16** ud Válvula compuerta ø 50/60 mm, 16 atm, instalada
0 ud × 64.2 (68.05 con costes indirectos) = 0.00

**P6VC.080.16** ud Válvula compuerta ø 80 mm, 16 atm, instalada
1 ud × 72.57 (76.92 con costes indirectos) = 76.92

| Medición | Uds. | Parcial |
|---|---|---|
| Calderín vaciados varios | 1 | 1.00 |
| Total |  | 1 |

**P6VC.100.16** ud Válvula compuerta ø 100 mm, 16 atm, instalada
0 ud × 155.78 (165.13 con costes indirectos) = 0.00

**P6VC.125.16** ud Válvula compuerta ø 125 mm, 16 atm, instalada
0 ud × 228.1 (241.79 con costes indirectos) = 0.00

**P6VC.150.16** ud Válvula compuerta ø 150 mm, 16 atm, instalada
3 ud × 285.29 (302.41 con costes indirectos) = 907.23

| Medición | Uds. | Parcial |
|---|---|---|
| Calderín ventosa | 2 | 2.00 |
| Calderín vaciado | 1 | 1.00 |
| Total |  | 3 |

**P6VM.80.16** ud Válvula mariposa ø 80 mm, 16 atm, instalada
0 ud × 252.37 (267.51 con costes indirectos) = 0.00

**P6VM.80.20** Ud Válvula mariposa ø 80 mm, 20atm, instalada
0 Ud × 297.99 (315.87 con costes indirectos) = 0.00

**P6VM.100.20** ud Válvula mariposa ø 100 mm, 20/25 atm, instalada. Manual
0 ud × 387.58 (410.83 con costes indirectos) = 0.00

**P6VM.100.16** ud Válvula mariposa ø 100 mm, 16 atm, instalada. Manual
0 ud × 331.8 (351.71 con costes indirectos) = 0.00

**P6VM.125.16** ud Válvula mariposa ø 125 mm, 16 atm, instalada. Manual
0 ud × 417.92 (443 con costes indirectos) = 0.00

**P6VM.150.16** ud Válvula mariposa ø 150 mm, 16 atm, instalada. Manual
0 ud × 500.77 (530.82 con costes indirectos) = 0.00

**P6VM.200.16** ud Válvula mariposa ø 200 mm, 16 atm, instalada. Manual
6 ud × 638.07 (676.35 con costes indirectos) = 4058.10

| Medición | Uds. | Largo | Parcial |
|---|---|---|---|
| Impulsión | 3 | 2 | 6.00 |
| Total |  |  | 6 |

**P6VM.250.16** ud Válvula mariposa ø 250 mm, 16 atm, instalada. Manual
0 ud × 785.12 (832.23 con costes indirectos) = 0.00

**P6VM.300.16** ud Válvula mariposa ø 300 mm, 16 atm, instalada. Manual
1 ud × 1231.15 (1305.02 con costes indirectos) = 1305.02

| Medición | Uds. | Largo | Parcial |
|---|---|---|---|
| Sobrepresión | 1 | 1 | 1.00 |
| Total |  |  | 1 |

**P6VM.350.16** ud Válvula mariposa ø 350 mm, 16 atm, instalada. Manual
6 ud × 1370.4 (1452.62 con costes indirectos) = 8715.72

| Medición | Uds. | Largo | Parcial |
|---|---|---|---|
| Impulsión | 3 | 2 | 6.00 |
| Total |  |  | 6 |

**P6VM.400.16** ud Válvula mariposa ø 400 mm, 16 atm, instalada. Manual
2 ud × 1906.07 (2020.43 con costes indirectos) = 4040.86

| Medición | Uds. | Parcial |
|---|---|---|
| Calderín | 2 | 2.00 |
| Total |  | 2 |

**P6VM.450.16** ud Válvula mariposa ø 450 mm, 16 atm, instalada. Manual
0 ud × 2150.13 (2279.14 con costes indirectos) = 0.00

**P6VM.500.16** ud Válvula mariposa ø 500 mm, 16 atm, instalada. Manual
1 ud × 2271.06 (2407.32 con costes indirectos) = 2407.32

| Medición | Uds. | Parcial |
|---|---|---|
| Vaciado tanque | 1 | 1.00 |
| Total |  | 1 |

**P6VM.600.16** Ud Válvula mariposa ø600 mm, 16 atm, instalada. Manual
0 Ud × 2823.33 (2992.73 con costes indirectos) = 0.00

**P6VM.150.20** ud Válvula mariposa ø 150 mm, 20/25 atm, instalada. Manual
0 ud × 662.54 (702.29 con costes indirectos) = 0.00

**P6VM.300.20** ud Válvula mariposa ø 300 mm, 20/25 atm, instalada. Manual
0 ud × 1667.67 (1767.73 con costes indirectos) = 0.00

**P6VM.400.20** ud Válvula mariposa ø 400 mm, 20/25 atm, instalada. Manual
0 ud × 2463.9 (2611.73 con costes indirectos) = 0.00

**P6VM.500.20** ud Válvula mariposa ø 500 mm, 20/25 atm, instalada. Manual
0 ud × 3086.9 (3272.11 con costes indirectos) = 0.00

**P6VM.250.16M** Ud Válvula mariposa ø 250 mm, 16 atm, instalada. Motorizado
0 Ud × 2449.87 (2596.86 con costes indirectos) = 0.00

**P6VM.300.16M** Ud Válvula mariposa ø 300 mm, 16 atm, instalada. Motorizado
0 Ud × 3034.54 (3216.61 con costes indirectos) = 0.00

**P6VM.350.16M** Ud Válvula mariposa ø 350 mm, 16 atm, instalada. Motorizada
0 Ud × 3355.45 (3556.78 con costes indirectos) = 0.00

**P6VM.400.16M** Ud Válvula mariposa ø 400 mm, 16 atm, instalada. Motorizado
0 Ud × 4662.77 (4942.54 con costes indirectos) = 0.00

**P6VM.500.16M** Ud Válvula mariposa ø 500 mm, 16 atm, instalada. motorizada
0 Ud × 5575.26 (5909.78 con costes indirectos) = 0.00

**P6VM.600.16M** Ud Válvula mariposa ø600 mm, 16 atm, instalada. Motorizada
0 Ud × 7058.28 (7481.78 con costes indirectos) = 0.00

**P6VM.300.20M** Ud Válvula mariposa ø 300 mm, 20/25 atm, instalada. Motorizada
0 Ud × 3984.06 (4223.1 con costes indirectos) = 0.00

**P6VM.400.20M** Ud Válvula mariposa ø 400 mm, 20/25 atm, instalada. Motorizada
0 Ud × 5915.55 (6270.48 con costes indirectos) = 0.00

**P6VM.500.20M** Ud Válvula mariposa ø 500 mm, 20/25 atm, instalada. Motorizada
0 Ud × 7717.25 (8180.29 con costes indirectos) = 0.00

**P6VM.600.20M** Ud Válvula mariposa ø 600 mm, 20/25 atm, instalada. Motorizada
0 Ud × 9242.75 (9797.32 con costes indirectos) = 0.00

**P6CD.080.16** ud Carrete desmontaje DN80 PN16
0 ud × 49.23 (52.18 con costes indirectos) = 0.00

**P6CD.125.16** ud Carrete desmontaje DN125 PN16
0 ud × 112.19 (118.92 con costes indirectos) = 0.00

**P6CD.100.16** ud Carrete desmontaje DN100 PN16
0 ud × 69.69 (73.87 con costes indirectos) = 0.00

**P6CD.150.16** ud Carrete desmontaje DN150PN16
1 ud × 146.18 (154.95 con costes indirectos) = 154.95

| Medición | Uds. | Parcial |
|---|---|---|
| Calderín vaciado++ | 1 | 1.00 |
| Total |  | 1 |

**P6CD.200.16** ud Carrete desmontaje DN200 PN16
6 ud × 176.13 (186.7 con costes indirectos) = 1120.20

| Medición | Uds. | Largo | Parcial |
|---|---|---|---|
| Impulsión | 3 | 2 | 6.00 |
| Total |  |  | 6 |

**P6CD.250.16** ud Carrete desmontaje DN250 PN16
0 ud × 195.53 (207.26 con costes indirectos) = 0.00

**P6CD.300.16** ud Carrete desmontaje DN 300 PN16
1 ud × 269.38 (285.54 con costes indirectos) = 285.54

| Medición | Uds. | Parcial |
|---|---|---|
| Sobrepresión | 1 | 1.00 |
| Total |  | 1 |

**P6CD.350.16** ud Carrete desmontaje DN 350 PN16
6 ud × 292.32 (309.86 con costes indirectos) = 1859.16

| Medición | Uds. | Largo | Parcial |
|---|---|---|---|
| Impulsión | 3 | 2 | 6.00 |
| Total |  |  | 6 |

**P6CD.400.16** ud Carrete desmontaje DN 400 PN16
2 ud × 391.23 (414.7 con costes indirectos) = 829.40

| Medición | Uds. | Parcial |
|---|---|---|
| Calderín | 2 | 2.00 |
| Total |  | 2 |

**P6CD.500.16** ud Carrete desmontaje DN 500 PN16
1 ud × 428.99 (454.73 con costes indirectos) = 454.73

| Medición | Uds. | Parcial |
|---|---|---|
| Vaciado TT | 1 | 1.00 |
| Total |  | 1 |

**P6CD.600.16** ud Carrete desmontaje DN 600 PN16
0 ud × 524.23 (555.68 con costes indirectos) = 0.00

**P6VR.050.16** ud Válvula de retención DN 50mm PN 16
0 ud × 70.42 (74.65 con costes indirectos) = 0.00

**P6VR.063.16** ud Válvula de retención DN 65mm PN 16
0 ud × 93.31 (98.91 con costes indirectos) = 0.00

**P6VR.080.16** ud Válvula de retención DN 80mm PN 16
0 ud × 125.3 (132.82 con costes indirectos) = 0.00

**P6VR.100.16** ud Válvula de retención DN 100 mm PN 16
0 ud × 139.85 (148.24 con costes indirectos) = 0.00

**P6VR.125.16** ud Válvula de retención DN 125mm PN 16
0 ud × 178.5 (189.21 con costes indirectos) = 0.00

**P6VR.150.16** ud Válvula de retención DN 150mm PN 16
2 ud × 208.07 (220.55 con costes indirectos) = 441.10

| Medición | Uds. | Parcial |
|---|---|---|
| Vaciado tanque | 2 | 2.00 |
| Total |  | 2 |

**P6VR.200.16** ud Válvula de retención DN 200mm PN 16
3 ud × 271.46 (287.75 con costes indirectos) = 863.25

| Medición | Uds. | Largo | Parcial |
|---|---|---|---|
| Impulsión | 3 | 1 | 3.00 |
| Total |  |  | 3 |

**P6VR.250.16** ud Válvula de retención DN 250mm PN 16
0 ud × 494.68 (524.36 con costes indirectos) = 0.00

**P6VR.300.16** ud Válvula de retención DN 300 mm PN 16
0 ud × 594.68 (630.36 con costes indirectos) = 0.00

**P6VR.350.16** ud Válvula de retención DN 350 mm PN 16 (28/05/2020)
3 ud × 964.68 (1022.56 con costes indirectos) = 3067.68
Válvula de retención DN 350mm PN 16 con obturador clapeta simple, instalada de eje de acero inoxidable comprimido en frío, tornillería tratada contra corrosión (zincada), pintura Epoxi, embridada, con juntas tóricas lubricadas, con volante, incluyendo tornillería. Unidad totalmente instalada, incl. Pruebas.

| Código | Ud | Descripción | Rendimiento | Precio | Importe |
|---|---|---|---|---|---|
| MAO-003 | h | Capataz | 0.02 | 20 | 0.40 |
| MAO-004B | h | Oficial 1ª instalaciones | 0.8 | 17.53 | 14.02 |
| MAQ-001A | h | Camión grúa- pluma corto | 0.01 | 26.27 | 0.26 |
| MAT6VR350.16 | ud | Válvula retención de 350 mm PN16 (material; 11/11/2020) | 1 | 950 | 950.00 |
|  |  | Total |  |  | 964.68 |

| Medición | Uds. | Largo | Parcial |
|---|---|---|---|
| Impulsión | 3 | 1 | 3.00 |
| Total |  |  | 3 |

**P6VR.400.16** ud Válvula de retención DN 400 mm PN 16
1 ud × 1114.68 (1181.56 con costes indirectos) = 1181.56

| Medición | Uds. | Parcial |
|---|---|---|
| Calderín | 1 | 1.00 |
| Total |  | 1 |

**P6VRP.80.20** ud Válvula reductora presión membrana PN20 Ø80
0 ud × 695.3 (737.02 con costes indirectos) = 0.00

**P6VRP.100.20** ud Válvula reductora presión membrana PN20 Ø100
0 ud × 793.55 (841.16 con costes indirectos) = 0.00

**P6VRP.150.20** ud Válvula reductora presión membrana PN20Ø150
0 ud × 1284.8 (1361.89 con costes indirectos) = 0.00

**P6VRP.200.20** ud Válvula reductora presión membrana PN20 Ø200
0 ud × 2116.14 (2243.11 con costes indirectos) = 0.00

**P6VRP.250.20** ud Válvula reductora presión membrana PN20 Ø250
0 ud × 2494.02 (2643.66 con costes indirectos) = 0.00

**P6VRP.300.20** ud Válvula reductora presión membrana PN20 Ø300
0 ud × 4610.14 (4886.75 con costes indirectos) = 0.00

**P6VRP.350.20** ud Válvula reductora presión membrana PN20 Ø350
0 ud × 5743.79 (6088.42 con costes indirectos) = 0.00

**P6VENT025.16S** ud Ventosa trifuncional DN25 mm PN16 saneamiento
0 ud × 149.59 (158.57 con costes indirectos) = 0.00

**P6VENT050.16S** ud Ventosa trifuncional DN50 mm PN16 saneamiento
0 ud × 201.26 (213.34 con costes indirectos) = 0.00

**P6VENT080.16S** ud Ventosa trifuncional DN80 mm PN16 sanamiento
0 ud × 365.85 (387.8 con costes indirectos) = 0.00

**P6VENT100.16S** ud Ventosa trifuncional DN100 mm PN16 saneamiento
0 ud × 590.36 (625.78 con costes indirectos) = 0.00

**P6VENT150.16S** ud Ventosa trifuncional DN150 mm PN16 saneamiento
1 ud × 929.58 (985.35 con costes indirectos) = 985.35

| Medición | Uds. | Parcial |
|---|---|---|
| Calderín | 1 | 1.00 |
| Total |  | 1 |

**P6VALIV150.16** ud Válvula alivio pilotada de pistón PN16 Ø150
0 ud × 3597.81 (3813.68 con costes indirectos) = 0.00

**P6VALIV300.16** ud Válvula alivio pilotada de pistón PN16 Ø300
1 ud × 10845.36 (11496.08 con costes indirectos) = 11496.08

| Medición | Uds. | Parcial |
|---|---|---|
| Seguridad | 1 | 1.00 |
| Total |  | 1 |

**P6VALIV350.16** ud Válvula alivio pilotada de pistón PN16 Ø350
0 ud × 12321.31 (13060.59 con costes indirectos) = 0.00

**P6VALIC500.16** ud Válvula alivio pilotada de pistón PN16 Ø500
0 ud × 17341.36 (18381.84 con costes indirectos) = 0.00

**P6FG.100.16** ud Filtro globo PN 16 Ø100
0 ud × 1027.37 (1089.01 con costes indirectos) = 0.00

**P6FG.150.16** ud Filtro globo PN 16 Ø150
0 ud × 1603.42 (1699.63 con costes indirectos) = 0.00

**P6FG.200.16** ud Filtro globo PN 16 Ø200
0 ud × 2547.6 (2700.46 con costes indirectos) = 0.00

**P6FG.250.16** ud Filtro globo PN 16 Ø250
0 ud × 3289.79 (3487.18 con costes indirectos) = 0.00

**P6FG.300.16** ud Filtro globo PN 16 Ø300
0 ud × 4750.32 (5035.34 con costes indirectos) = 0.00

**P6FG.350.16** ud Filtro globo PN 16 Ø350
0 ud × 6457.76 (6845.23 con costes indirectos) = 0.00

**P6FG.400.16** ud Filtro globo PN 16 Ø400
0 ud × 8051.61 (8534.71 con costes indirectos) = 0.00

**P6FG.100.25** ud Filtro globo PN 25 Ø100
0 ud × 1214.23 (1287.08 con costes indirectos) = 0.00

**P6FG.150.25** ud Filtro globo PN 25 Ø150
0 ud × 1854.97 (1966.27 con costes indirectos) = 0.00

**P6FG.200.25** ud Filtro globo PN 25 Ø200
0 ud × 2801.28 (2969.36 con costes indirectos) = 0.00

**P6FG.250.25** ud Filtro globo PN 25 Ø250
0 ud × 3761.63 (3987.33 con costes indirectos) = 0.00

**P6FG.300.25** ud Filtro globo PN 25 Ø300
0 ud × 5203.07 (5515.25 con costes indirectos) = 0.00

**P6FG.350.25** ud Filtro globo PN 25 Ø350
0 ud × 6995.14 (7414.85 con costes indirectos) = 0.00

**P6FR.400.16** ud Filtro paso recto PN 16 Ø400
0 ud × 4661.9 (4941.61 con costes indirectos) = 0.00

**P6FR.500.16** ud Filtro paso recto PN 16 Ø500
0 ud × 6566.88 (6960.89 con costes indirectos) = 0.00

**U03053060** ud Filtro paso recto PN 16 Ø600
0 ud × 9850.23 (10441.24 con costes indirectos) = 0.00

**P6FR.600.16** ud Filtro paso recto PN 16 Ø600
0 ud × 9850.23 (10441.24 con costes indirectos) = 0.00

**P6VRP.100.16** ud Válvula reductora presión membrana PN16 Ø100
0 ud × 805.39 (853.71 con costes indirectos) = 0.00

**P6VRP.150.16** ud Válvula reductora presión membrana PN16Ø150
0 ud × 1303.95 (1382.19 con costes indirectos) = 0.00

**P6VRP.200.16** ud Válvula reductora presión membrana PN16 Ø200
0 ud × 2147.7 (2276.56 con costes indirectos) = 0.00

**P6VRP.250.16** ud Válvula reductora presión membrana PN16 Ø250
0 ud × 2531.2 (2683.07 con costes indirectos) = 0.00

**P6VRP.300.16** ud Válvula reductora presión membrana PN16 Ø300
0 ud × 4678.92 (4959.66 con costes indirectos) = 0.00

**P6VRP.350.16** ud Válvula reductora presión membrana PN20 Ø350
0 ud × 5829.44 (6179.21 con costes indirectos) = 0.00

**P6VLL200.16** ud Válvula llenado pistón piloto PN16 Ø200+Lim.caudal+sost. presión
0 ud × 4309.32 (4567.88 con costes indirectos) = 0.00

**P6VLL300.16** ud Válvula llenado pistón piloto PN16 Ø300+Lim.caudal+sost. presión
0 ud × 7182.22 (7613.15 con costes indirectos) = 0.00

**TUB.FD.100AS** m Tubería de FD DN100 saneam. FA40+pp piezas+J.Flex+(PUXi+ZnAl)
0 m × 28.16 (29.85 con costes indirectos) = 0.00

**TUB.FD.100CS** m Tubería de FD DN100 saneam. PFA40+acerroj+(PUXi+ZnAl)
0 m × 33.23 (35.22 con costes indirectos) = 0.00

**TUB.FD.150AS** m Tubería de FD DN150 saneam. FA40+pp piezas+J.Flex+(PUXi+ZnAl)
0 m × 48.43 (51.34 con costes indirectos) = 0.00

**TUB.FD.150CS** m Tubería de FD DN150 saneam. PFA40+pp piezas+acerroj+(PUXi+ZnAl)
3 m × 57.15 (60.58 con costes indirectos) = 181.74

| Medición | Uds. | Largo | Parcial |
|---|---|---|---|
| Calderín vaciados | 1 | 3 | 3.00 |
| Total |  |  | 3 |

**TUB.FD.400CS** m Tubería de FD DN400 saneam. PFA30+pp piezas+acerroj+(PUXi+ZnAl)
26 m × 145.51 (154.24 con costes indirectos) = 4010.24

| Medición | Uds. | Largo | Parcial |
|---|---|---|---|
| Calderín | 1 | 20 | 20.00 |
|  | 1 | 6 | 6.00 |
| Total |  |  | 26 |

**TUB.FD.300CSE** m Tubería de FD DN300 saneam PFA35+pp piezas+acerrojada+tret ext (26/05/2017)
0 m × 104.57 (110.84 con costes indirectos) = 0.00
Tuberia de fundicion ductil de saneamiento de diametro nominal 300 mm con junta embridada y acerrojada, clase PFA35 según norma EN-598, con revestimiento interior de poliuretano según NF EN 15655, con recubrimiento exterior a base de capa de cinc - aluminio metálico enriquecido en cobre ZnAl 85-15 (Cu) de masa superficial 400 g/m² recubierta de una capa de pintura acrílica-pvdc o resina sintética compatible con zinc (tapa-poros de espesor medio> 80 micras), incluso tratamiento exterior de radiación ultravioleta y especificaciones s/ PPTP, EN598, EN15655, marcado CE y NF. Incluyendo el material, piezas especiales, (uniones , codos, tes, reductoras, conos,..),carga, transporte y distribucion en obra, instalacion en zanja y pruebas de funcionamiento segun pliego. unidad totalmente terminada

| Código | Ud | Descripción | Rendimiento | Precio | Importe |
|---|---|---|---|---|---|
| MAO-004 | h | Oficial 1ª | 0.1 | 17.53 | 1.75 |
| MAO-007 | h | Peón general | 0.1 | 16.6 | 1.66 |
| MAQ-001B | h | Camión grúa 15 tn | 0.1 | 30 | 3.00 |
| MATTUBFS300C4 | m | Tub de FD san. Ø300 PH1 o sim. Rev int Poliuret o epoxi ceram. | 1 | 75.92 | 75.92 |
| % P.esp.fund2 | % | P.P. tub. FD accerojada | 18 % | 82.33 | 14.82 |
| % P.esp.fund1 | % | P.P. de piezas especiales, T, 30º,45º,90º,conos, reductoras, ... | 2 % | 97.15 | 1.94 |
| U03141B | KG | Resina epoxi exteriores tubería | 0.05 | 109.83 | 5.49 |
|  |  | Total |  |  | 104.57 |

Relación comercial: 0.3262293702595

###### A1.2.3.6.2 REJAS,COMPUERTAS, P.GRÚA Y VARIOS (GC) (10/10/2000)
Importe: 206458.68

**P41ETT-001B** kg Acero inoxidable AISI-316L
0 kg × 5.64 (5.98 con costes indirectos) = 0.00

**P6REJA01** m² Reja gruesos AISI 316L Barrote 8x80,sep. 100mm,inc. 75º,8x40
0 m² × 800.8 (848.85 con costes indirectos) = 0.00

**P6CESTA3** Ud Cesta de predesbaste 1,5x1,5x1,5 #100mm AISI-316 (EBG)
1 Ud × 15329.6 (16249.38 con costes indirectos) = 16249.38

**P6CESTA1** Ud Cesta de predesbaste 0.8x0.8x1.80m #50 mm
0 Ud × 9089.01 (9634.35 con costes indirectos) = 0.00

**P6CESTA2** Ud Cesta de predesbaste 0.8x1.2x1.80m #50 mm
0 Ud × 10970.81 (11629.06 con costes indirectos) = 0.00

**P6REJA02A** Ud Reja automática paso 40 mm inclinada EBAR Los Barrios
0 Ud × 65253.65 (69168.87 con costes indirectos) = 0.00

**P6REJA02B** Ud Reja automática paso 40 mm inclinada EBAR Pte. Romano
0 Ud × 53425.2 (56630.71 con costes indirectos) = 0.00

**P6REJA02C** Ud Reja automática paso 40 mm inclinada EBAR San Roque
0 Ud × 65253.65 (69168.87 con costes indirectos) = 0.00

**P6 SF01A** Ud Sinfín compactador ø355 L=8000mm;Q=8,00 m3/h AISI-316
0 Ud × 22336.06 (23676.22 con costes indirectos) = 0.00

**P6TRIT01** ud Triturador caudal 1.200 l/s
0 ud × 87867.51 (93139.56 con costes indirectos) = 0.00

**P6TRIT02** ud Triturador caudal 580 l/s (EBG)
2 ud × 64331.56 (68191.45 con costes indirectos) = 136382.90

**P6TRIT03** ud Triturador caudal 175 l/s
0 ud × 27359.83 (29001.42 con costes indirectos) = 0.00

**P6POLIP500G** Ud Polipasto giratorio elevación 500 Kg eléctrico
1 Ud × 2016.71 (2137.71 con costes indirectos) = 2137.71

| Medición | Uds. | Parcial |
|---|---|---|
| Tamices | 1 | 1.00 |
| Total |  | 1 |

**P6POLIP1500G** Ud Polipasto giratorio elevación 1500 Kg eléctrico (17/09/2015)
2 Ud × 9712.9 (10295.67 con costes indirectos) = 20591.34
Grua pluma giratoria extracción de elementos tanque de tormentas
Polipasto Eléctrico de 1500 Kg
Servicio: Bombas y elmentos de tanque de tormentas
Tipo:Estructura metálica grua giratoria con anclaje a muro o base de hormigón. Brazo de 7.0m y altura 4,5m sobre base soporte
Capacidad de elevación: 1000 Kg
Velocidad de elevación: 8-1.3 m/min ± 5%
Potencia del motor elevación: 5/ 0,83/ Aislamiento clase F
Protección: IP-54
Recorrido máx. de gancho: 8,0 m
Tensión de alimentación: 400 V 50 Hz
Cuadro local de accionamiento y paro
Final de carrera de rápida a lenta y final de carrera de seguridad
Prefrenado eléctrico a velocidad lenta con ahorro de ferodo un 35%
Cable de acero con infiltración plástica que alarga su vida un 30%
Limitador contra sobrecargas
Seguridades según RD 1215/97
Certificado CE, de cable y del gancho
Unidad totalmente instalada,incluidos soportes de cimentación, refuerzos estructurales necesarios.

| Código | Ud | Descripción | Rendimiento | Precio | Importe |
|---|---|---|---|---|---|
| MATEQPOL1500G | Ud | Polipasto Eléctrico elevación 1500 Kg giratorio incl. elem (material; 29/10/2020) | 1 | 8200 | 8200.00 |
| %MONT-15 | % | Montaje-15% equipos | 15 % | 8200.00 | 1230.00 |
| %PRUEBAS-3 | % | Pruebas-3% válvulas | 3 % | 9430.00 | 282.90 |
|  |  | Total |  |  | 9712.9 |

| Medición | Uds. | Parcial |
|---|---|---|
| Zona bombas | 1 | 1.00 |
| Zona reja-cesta | 1 | 1.00 |
| Total |  | 2 |

**P6POLIP1000** Ud Polipasto electrico 1.000 Kg.
0 Ud × 5171.26 (5481.54 con costes indirectos) = 0.00

**P6POLP1500** Ud Polipasto Eléctrico 1.500 Kg
0 Ud × 5352.39 (5673.53 con costes indirectos) = 0.00

**P6POLIP2500** Ud Polipasto eléctrico 2500 Kg tipo-1
0 Ud × 6580.84 (6975.69 con costes indirectos) = 0.00

**P6GRUA3500A** Ud Puente grúa y polipasto 3500 Kg Luz 15.2 (EBAR)
0 Ud × 18966.61 (20104.61 con costes indirectos) = 0.00

**P6GRUA3500B** Ud Puente grúa y polipasto 3500 Kg L= 13,0 (EBAR Pte Romano)
0 Ud × 16982.8 (18001.77 con costes indirectos) = 0.00

**P6POLIPCARRI1** m Carril rodadura polipasto hasta 2500 kg
0 m × 70.97 (75.23 con costes indirectos) = 0.00

**P6PGRUACARRI5** m Carril rodadura de las Puente Grúa hasta 5000 Kg
0 m × 86.91 (92.12 con costes indirectos) = 0.00

**P6PGRUAMANG** m Toma de cor.Ser.: Alimentación eléctric. Puente grúa y polipast
0 m × 12.19 (12.92 con costes indirectos) = 0.00

**P6BIVAL1-500** Ud Cuchara bivalva electrohidráulica 500l.
0 Ud × 4654.84 (4934.13 con costes indirectos) = 0.00

**P6BIVAL2-500** Ud Cuadro y enrollador para cuchara bivalva 500l
0 Ud × 1464.7 (1552.58 con costes indirectos) = 0.00

**P6BIVAL3-500** Ud Est.para apo.y esc. de la cuchara bivalva 500l
0 Ud × 1159.99 (1229.59 con costes indirectos) = 0.00

**P6CONT5** Ud Contenedor metálico 5 m3.
0 Ud × 693.25 (734.85 con costes indirectos) = 0.00

| Medición | Parcial |
|---|---|
| DP ** |  |
| Total | 0 |

**P6CONT7** Ud Contenedor metálico 7 m3.
0 Ud × 1232.13 (1306.06 con costes indirectos) = 0.00

**P6CM2.0X2.5A** Ud Compuerta Mural 2000x2500 AISI-316L motoizada H<=5m EBAR
0 Ud × 17128.96 (18156.7 con costes indirectos) = 0.00

**P6CM2.0X1.5A** Ud Compuerta Mural 2000x1500 AISI-316L motoizada H<=5m EBAR
0 Ud × 11707.58 (12410.03 con costes indirectos) = 0.00

**P6CM1.4X1.0A** Ud Compuerta Mural 1400x1000 AISI-316L motoiz. H<=5m EBAR
0 Ud × 6397.55 (6781.4 con costes indirectos) = 0.00

**P6CM1.4X2.0A** Ud Compuerta Mural 1400x2000 AISI-316L motoiz. H<=5m EBAR
0 Ud × 10544.7 (11177.38 con costes indirectos) = 0.00

**P6CM1.1X2.0A** Ud Compuerta Mural 1150x2000 AISI-316L motoiz. H<=5m EBAR
3 Ud × 9058.95 (9602.49 con costes indirectos) = 28807.47

| Medición | Uds. | Parcial |
|---|---|---|
| Canal trituración | 2 | 2.00 |
| Canal alivio | 1 | 1.00 |
| Total |  | 3 |

**P6AGIT01** Ud Agitador Sumergible 3,5 kW, hélice 300 mm Ø, 972 rpm (EBAR)
1 Ud × 2160.26 (2289.88 con costes indirectos) = 2289.88

###### A1.2.3.6.3 ALIVIO (GC) (17/09/2015)
Importe: 43107.35

**P6DEFL1** m² Plancha deflectora 5 mm AISI-316L
0 m² × 331.76 (351.67 con costes indirectos) = 0.00

**P6DEFL2** m² Plancha deflectora polipropileno 15 mm esp.
9.1 m² × 266.15 (282.12 con costes indirectos) = 2567.29

| Medición | Uds. | Largo | Ancho | Parcial |
|---|---|---|---|---|
| Alivio-1 | 1 | 5 | 1.3 | 6.50 |
|  | 2 | 1 | 1.3 | 2.60 |
| *** |  |  |  |  |
| Total |  |  |  | 9.1 |

**P6CLAP400A** Ud Clapeta antiretorno circular 400 AISI 316
0 Ud × 617.05 (654.07 con costes indirectos) = 0.00

**P6CLAP1200A** Ud Clapeta antiretorno pico pato DN1200mm
1 Ud × 19516.95 (20687.97 con costes indirectos) = 20687.97

| Medición | Uds. | Parcial |
|---|---|---|
| Alivil | 1 | 1.00 |
| Total |  | 1 |

**P6CLAP1000A** Ud Clapeta antiretorno pico pato DN1000mm
0 Ud × 15574.13 (16508.58 con costes indirectos) = 0.00

**P6CLAP800A** Ud Clapeta antiretorno pico pato DN800mm
0 Ud × 9857.05 (10448.47 con costes indirectos) = 0.00

**P6TAMIZ1A** Ud Tamiz aliviadero tipo PAS dn500,Le=5,0m fi=5 mm Qu=1300l/s
0 Ud × 20699.8 (21941.79 con costes indirectos) = 0.00

**P6TAMIZ1C** Ud Tamiz aliviadero tipo PAS dn500,Le=4,0m fi=4 mm Qu=1000 l/s
0 Ud × 16756.98 (17762.4 con costes indirectos) = 0.00

**P6TAMIZ1E** Ud Tamiz aliviadero tipo PAS dn500,Le=5,0m fi=4 mm Qu=1000 l/s
1 Ud × 18728.39 (19852.09 con costes indirectos) = 19852.09

| Medición | Uds. | Parcial |
|---|---|---|
| Tamiz | 1 | 1.00 |
| Total |  | 1 |

###### A1.2.3.6.4 LIMPIEZA DE TANQUES (GC) (28/01/2008)
Importe: 25460.94

**P6BASC200.6** Ud Limpiador autobasculante 200l/m L=5m
0 Ud × 5956.57 (6313.96 con costes indirectos) = 0.00

**P6BASC300.6** Ud Limpiador autobasculante 300l/m L=5m
0 Ud × 6760.23 (7165.84 con costes indirectos) = 0.00

**P6BASC400.6** Ud Limpiador autobasculante 400l/m L=5m
0 Ud × 7594.06 (8049.7 con costes indirectos) = 0.00

**P6BASC500.5** Ud Limpiador autobasculante 500l/m L=4.76m(G)
1 Ud × 9045.07 (9587.77 con costes indirectos) = 9587.77

**P6BASC700.5** Ud Limpiador autobasculante 700l/m L=4.76m (LB-SR)
0 Ud × 12360.63 (13102.27 con costes indirectos) = 0.00

**P6BASC800.5** Ud Limpiador autobasculante 800l/m L=4.76m
0 Ud × 14325.76 (15185.31 con costes indirectos) = 0.00

**P6BASCCIRC5** Ud Circuito de llenado 5 basculante-volteador
0 Ud × 7695.63 (8157.37 con costes indirectos) = 0.00

**P6BASCCIRC4** Ud Circuito de llenado 4 basculante-volteador
0 Ud × 6605.41 (7001.73 con costes indirectos) = 0.00

**P6BASCCIRC1** Ud Circuito de llenado 1 basculante-volteador
1 Ud × 1651.21 (1750.28 con costes indirectos) = 1750.28

**P6BASCCIRC1B** Ud Boca riego baldeo 32 mm
1 Ud × 193.85 (205.48 con costes indirectos) = 205.48

**P6TUBPE050.16** m Tubería de PE100 DN50 PN16
25 m × 3.51 (3.72 con costes indirectos) = 93.00

**P6TUBPE063.16** m Tubería de PE100 DN63 PN16
0 m × 4.3 (4.56 con costes indirectos) = 0.00

**P6TUBPE75.16** m Tubería de PE100 DN75 PN16
194 m × 4.97 (5.27 con costes indirectos) = 1022.38

| Medición | Uds. | Largo | Parcial |
|---|---|---|---|
| Llenado basculantes | 1 | 44 | 44.00 |
| Conexión agua red | 1 | 150 | 150.00 |
| Total |  |  | 194 |

**P6TUBPE125.16** m Tubería de PE100 DN125PN16
0 m × 11.33 (12.01 con costes indirectos) = 0.00

**P6VM.125.16** ud Válvula mariposa ø 125 mm, 16 atm, instalada. Manual
2 ud × 417.92 (443 con costes indirectos) = 886.00

| Medición | Uds. | Parcial |
|---|---|---|
| baldeo | 1 | 1.00 |
| Basculantes | 1 | 1.00 |
| Total |  | 2 |

**P6VM.125.16M** ud Válvula mariposa ø 125 mm, 16 atm, instalada. Motoriz
3 ud × 909.47 (964.04 con costes indirectos) = 2892.12

| Medición | Uds. | Parcial |
|---|---|---|
| baldeo | 1 | 1.00 |
| Basculantes | 1 | 1.00 |
| Conexión a red | 1 | 1.00 |
| Total |  | 3 |

**P6VM.100.16** ud Válvula mariposa ø 100 mm, 16 atm, instalada. Manual
0 ud × 331.8 (351.71 con costes indirectos) = 0.00

**P6VM.100.16M** ud Válvula mariposa ø 100 mm, 16 atm, instalada. Motoriz
0 ud × 942.05 (998.57 con costes indirectos) = 0.00

**P6VC.060.16** ud Válvula compuerta ø 50/60 mm, 16 atm, instalada
1 ud × 64.2 (68.05 con costes indirectos) = 68.05

**P6VC.080.16** ud Válvula compuerta ø 80 mm, 16 atm, instalada
1 ud × 72.57 (76.92 con costes indirectos) = 76.92

**P5ARQLD4B** Ud Arqueta de registro 60x60x60 1/2 tapa FD
0 Ud × 112.93 (119.71 con costes indirectos) = 0.00

**P5ARQLD2** ud Arqueta de registro 80x80x100 1/2 tapa FD
2 ud × 179.86 (190.65 con costes indirectos) = 381.30

| Medición | Uds. | Parcial |
|---|---|---|
| Baldeo+basculantes | 1 | 1.00 |
| Conexión a red | 1 | 1.00 |
| Total |  | 2 |

**P1MT04F** m³ Construcción cama de arena en tuberías
87.6 m³ × 13.33 (14.13 con costes indirectos) = 1237.79

| Medición | Uds. | Largo | Ancho | Alto | Parcial |
|---|---|---|---|---|---|
| Baldeo | 1 | 25 | 0.8 | 0.5 | 10.00 |
| Basculantes | 1 | 44 | 0.8 | 0.5 | 17.60 |
| Conexión a red de agua | 1 | 150 | 0.8 | 0.5 | 60.00 |
| Total |  |  |  |  | 87.6 |

**P1MT04A** m³ Rellenos localizado con suelos proc. préstamo selec. 33 mm 95%PN
0 m³ × 5.06 (5.36 con costes indirectos) = 0.00

**P1MT04B** m³ Rellenos localizado con suelos proc. excav 150 mm 95%PN
87.6 m³ × 2.99 (3.17 con costes indirectos) = 277.69

| Medición | Uds. | Largo | Ancho | Alto | Parcial |
|---|---|---|---|---|---|
| Baldeo | 1 | 25 | 0.8 | 0.5 | 10.00 |
| Llenado basculantes | 1 | 44 | 0.8 | 0.5 | 17.60 |
| Conexión agua red | 1 | 150 | 0.8 | 0.5 | 60.00 |
| Total |  |  |  |  | 87.6 |

**P1MT03B1** m³ Excavación localizadas medio-duro+agotam+Tte vertedero
175.2 m³ × 3.86 (4.09 con costes indirectos) = 716.57

| Medición | Uds. | Largo | Ancho | Alto | Parcial |
|---|---|---|---|---|---|
| Baldeo | 1 | 25 | 0.8 | 1 | 20.00 |
| Basculantes | 1 | 44 | 0.8 | 1 | 35.20 |
| Conexión a red de agua | 1 | 150 | 0.8 | 1 | 120.00 |
| Total |  |  |  |  | 175.2 |

**P3EDIF101B** m Banda de señalización Ancho: 250 mm PVC
219 m × 26.99 (28.61 con costes indirectos) = 6265.59

| Medición | Uds. | Largo | Parcial |
|---|---|---|---|
| Baldeo | 1 | 25 | 25.00 |
| Llenado basculantes | 1 | 44 | 44.00 |
| Conexión agua red | 1 | 150 | 150.00 |
| Total |  |  | 219 |

##### A1.2.3.7. DESODORIZACIÓN Y VENTILACIÓN (GC) (10/10/2000)
Importe: 57410.41

**P6VENT125PP** m Tub.ext. 125 PP o pvc ventilación+rejilla+soportes
0 m × 6.52 (6.91 con costes indirectos) = 0.00

**P6VENT150PP** m Tub.ext. 150 pp o pvc ventilación+rejilla+soportes
0 m × 7.91 (8.38 con costes indirectos) = 0.00

**P6VENT200PP** m Tub.ext. 200 PP o pvc ventilación+rejilla+soportes
26 m × 11.68 (12.38 con costes indirectos) = 321.88

| Medición | Uds. | Largo | Parcial |
|---|---|---|---|
| Aspiración | 4 | 1.5 | 6.00 |
|  | 4 | 1 | 4.00 |
| Impulsión | 4 | 1.5 | 6.00 |
|  | 4 | 2.5 | 10.00 |
| Total |  |  | 26 |

**P6VENT250PP** m Tub.ext. 250 PP o pvc ventilación+rejilla+soportes
55 m × 18.05 (19.13 con costes indirectos) = 1052.15

| Medición | Uds. | Largo | Parcial |
|---|---|---|---|
| Impulsión cámara seca | 1 | 5 | 5.00 |
| Aspiración cámara seca | 1 | 15 | 15.00 |
| Impulsión TT | 1 | 35 | 35.00 |
| Total |  |  | 55 |

**P6VENT300PP** m Tub.ext. 315 PP o pvc ventilación+rejilla+soportes
50 m × 21.44 (22.73 con costes indirectos) = 1136.50

| Medición | Uds. | Largo | Parcial |
|---|---|---|---|
| Aspiración TT | 1 | 50 | 50.00 |
| Total |  |  | 50 |

**P6VENT350PP** m Tub.ext. 350 PP o pvc ventilación+rejilla+soportes
0 m × 34.41 (36.47 con costes indirectos) = 0.00

**P6VENT400PP** m Tub.ext. 400 PP o pvc ventilación+rejilla+soportes
0 m × 42.48 (45.03 con costes indirectos) = 0.00

**P6VENT500PP** m Tub.ext. 500 PP o pvc ventilación+rejilla+soportes
21 m × 53.16 (56.35 con costes indirectos) = 1183.35

| Medición | Uds. | Largo | Parcial |
|---|---|---|---|
| Cámara húmeda impulsión | 1 | 10.5 | 10.50 |
| Aspiración | 1 | 10.5 | 10.50 |
| Nota tramos verticales de DN 250 |  |  |  |
| Total |  |  | 21 |

**P6VENT600PP** m Tub.ext. 600/630 PP o pvc ventilación+rejilla+soportes
28 m × 66.81 (70.82 con costes indirectos) = 1982.96

| Medición | Uds. | Largo | Parcial |
|---|---|---|---|
| Tramo conexión a equipo | 1 | 28 | 28.00 |
| Total |  |  | 28 |

**P6VENT700PP** m Tub.ext.700con sol.lon.en PP ser.ventilación...
0 m × 101.81 (107.92 con costes indirectos) = 0.00

**P6VENT800PP** m Tub.ext.800con sol.lon.en PP ser.ventilación...
0 m × 119.11 (126.26 con costes indirectos) = 0.00

**P6VENT1000PP** m Tub.ext.1000con sol.lon.en PP ser.ventilación...
0 m × 148.69 (157.61 con costes indirectos) = 0.00

**P6VENTD200** ud Difusor esférico de largo alcance tipo tobera DN 200 mm
14 ud × 147.85 (156.72 con costes indirectos) = 2194.08

| Medición | Uds. | Parcial |
|---|---|---|
| Toberas | 14 | 14.00 |
| Total |  | 14 |

**P6VENTR01** m² Rejilla difus.aire.acero galvanizado
1.82 m² × 69.23 (73.38 con costes indirectos) = 133.55

**P6DESOD03** ud Sistema de desodorización 5000 m3/h carb. activ+vent. cent
0 ud × 12588.2 (13343.49 con costes indirectos) = 0.00

**P6DESOD04A** ud Sistema de desodorización 17.000 m3/h carb. activ+vent. cent
0 ud × 31786.14 (33693.31 con costes indirectos) = 0.00

**P6DESOD04B** ud Sistema de desodorización 13.000 m3/h carb. activ+vent. cent
0 ud × 29017.21 (30758.24 con costes indirectos) = 0.00

**P6DESOD04C** ud Sistema de desodorización 11.000 m3/h carb. activ+vent. cent
1 ud × 25048.39 (26551.29 con costes indirectos) = 26551.29

**P6DESOD04D** ud Sistema de desodorización 850 m3/h carb. activ+vent. cent
0 ud × 5753.32 (6098.52 con costes indirectos) = 0.00

**P6VENT1000H** Ud Ventilador 1000 m3/h helicoidal mural
2 Ud × 811.81 (860.52 con costes indirectos) = 1721.04

| Medición | Uds. | Parcial |
|---|---|---|
| Caseta generador | 1 | 1.00 |
| Caseta trafo | 1 | 1.00 |
| Total |  | 2 |

**P6VENT1500H** Ud Ventilador 1500 m3/h helicoidal mural
0 Ud × 804.39 (852.65 con costes indirectos) = 0.00

**P6VENT2000H** ud Ventilador 2000 m³/h helicoidal mural
0 ud × 883.91 (936.94 con costes indirectos) = 0.00

**P5VENT4000H** ud Ventilador 4000 m3/h helioidal mural
0 ud × 997.91 (1057.78 con costes indirectos) = 0.00

**P6VENT5000H** ud Ventilador 5000 m³/h helicoidal mural
0 ud × 1151.57 (1220.66 con costes indirectos) = 0.00

**P6VENT10000H** ud Ventilador 8.000-10.000 m³/h helicoidal mural
1 ud × 1279.99 (1356.79 con costes indirectos) = 1356.79

| Medición | Uds. | Parcial |
|---|---|---|
| Impulsión | 1 | 1.00 |
| Total |  | 1 |

**P6VENT13600H** ud Ventilador 13600 m³/h helicoidal mural
0 ud × 1520.77 (1612.02 con costes indirectos) = 0.00

**P6VENT15000H** ud Ventilador 15000 m³/h helicoidal mural
0 ud × 1705.35 (1807.67 con costes indirectos) = 0.00

**P6VENT15600H** ud Ventilador 15600 m³/h helicoidal mural
0 ud × 1705.35 (1807.67 con costes indirectos) = 0.00

**P6VENT20500H** ud Ventilador 20500 m³/h helicoidal mural
0 ud × 1889.95 (2003.35 con costes indirectos) = 0.00

**P6VENT3000HC** ud Ventilador 3000 m³/h helicoidal cubiertas
0 ud × 874.68 (927.16 con costes indirectos) = 0.00

**P6CUBPVC1** m² Cubierta lona retráctil PVC motorizada
95.9 m² × 48.69 (51.61 con costes indirectos) = 4949.40

| Medición | Uds. | Largo | Ancho | Parcial |
|---|---|---|---|---|
| Cámara húmeda | 1 | 10 | 5 | 50.00 |
| Canales | 1 | 6.2 | 4.5 | 27.90 |
| Pozo | 1 | 4.5 | 4 | 18.00 |
| Total |  |  |  | 95.9 |

**P5ELECAACC01** Ud Unidad AA/CC 30.000Kw/h, 60.000 Frg (EB Osuna-1)
0 Ud × 8059.18 (8542.73 con costes indirectos) = 0.00

**P5ELECAACC02** Ud Unidad interior tipo casette de 4 vías 3.5 Kw frio/calor
0 Ud × 404.14 (428.39 con costes indirectos) = 0.00

**P5ELECAACC03** Ud Inst.tuberías cobre climatización incl. llaves de corte y aisla
2 Ud × 576.74 (611.34 con costes indirectos) = 1222.68

| Medición | Uds. | Parcial |
|---|---|---|
| Generador | 1 | 1.00 |
| Sala trafos | 1 | 1.00 |
| Total |  | 2 |

**P5ELECAACC04** ud Unidad AA/CC 2.000w/h, 6.000 Frg
1 ud × 2283.26 (2420.26 con costes indirectos) = 2420.26

| Medición | Uds. | Parcial |
|---|---|---|
| Caseta generador | 1 | 1.00 |
| Total |  | 1 |

**P5ELECAACC05** ud Unidad AA/CC 5.000w/h, 14.000 Frg
1 ud × 4077.23 (4321.86 con costes indirectos) = 4321.86

| Medición | Uds. | Parcial |
|---|---|---|
| sala CCms | 1 | 1.00 |
| Total |  | 1 |

**P5ELECAACC06** ud Unidad AA/CC 6.000w/h, 16.000 Frg
0 ud × 4616.67 (4893.67 con costes indirectos) = 0.00

**P6VENTC01** Ud Campana de extracción aluminio contenedores 2.2x1.80m
0 Ud × 313.81 (332.64 con costes indirectos) = 0.00

**P4ETT-004E-E1** m² Encof/desenc. Cimientos OCULTOS
8 m² × 13.55 (14.36 con costes indirectos) = 114.88

| Medición | Uds. | Largo | Alto | Parcial |
|---|---|---|---|---|
| Apoyo cimentación desodorización | 1 | 16 | 0.5 | 8.00 |
| Total |  |  |  | 8 |

**P4HG-004A** m³ Hormigón HA-30/B/20/IIIa y 30/B/12/IIIa
14 m³ × 73.09 (77.48 con costes indirectos) = 1084.72

| Medición | Uds. | Largo | Ancho | Alto | Parcial |
|---|---|---|---|---|---|
| Macizo soporte | 1 | 4 | 7 | 0.5 | 14.00 |
| Total |  |  |  |  | 14 |

**P4ETT-002** kg Acero B-500-S
515.2 kg × 1.32 (1.4 con costes indirectos) = 721.28

| Medición | Uds. | Largo | Ancho | Alto | Parcial |
|---|---|---|---|---|---|
| #12/20 | 2 | 4 | 7 | 9.2 | 515.20 |
| Total |  |  |  |  | 515.2 |

**P1MT03B1** m³ Excavación localizadas medio-duro+agotam+Tte vertedero
109.36 m³ × 3.86 (4.09 con costes indirectos) = 447.28

| Medición | Uds. | Largo | Ancho | Alto | Parcial |
|---|---|---|---|---|---|
| Macizo soporte | 1 | 4 | 7 | 0.5 | 14.00 |
| Revestimiento de tuberías bajo calzada |  |  |  |  |  |
| DN600 | 1 | 28 | 0.8 | 0.8 | 17.92 |
| DN500 | 1 | 21 | 0.8 | 0.8 | 13.44 |
| DN315 | 1 | 50 | 0.8 | 0.8 | 32.00 |
| DN250 | 1 | 50 | 0.8 | 0.8 | 32.00 |
| Total |  |  |  |  | 109.36 |

**P4HG-002B** m³ Hormigón HM-20/B/20/IIa Elementos horizontales y verticales
75.92 m³ × 55.85 (59.2 con costes indirectos) = 4494.46

| Medición | Uds. | Largo | Ancho | Alto | Parcial |
|---|---|---|---|---|---|
| Revestimiento de tuberías bajo calzada |  |  |  |  |  |
| DN600 | 1 | 28 | 0.8 | 0.8 | 17.92 |
|  | -1 | 28 | 0.28 |  | -7.84 |
| DN500 | 1 | 21 | 0.8 | 0.8 | 13.44 |
|  | -1 | 28 | 0.2 |  | -5.60 |
| DN315 | 1 | 50 | 0.8 | 0.8 | 32.00 |
|  | -1 | 50 | 0.07 |  | -3.50 |
| DN250 | 1 | 50 | 0.8 | 0.8 | 32.00 |
|  | -1 | 50 | 0.05 |  | -2.50 |
| Nota: macizos de protección |  |  |  |  |  |
| Total |  |  |  |  | 75.92 |

##### A1.2.3.8. INSTRUMENTACIÓN Y CONTROL (GC) (31/01/2000)
Importe: 158765.44

###### A1.2.3.8.1 INGENIERÍA Y FORMACIÓN (GC) (28/09/2004)
Importe: 19927.5

**P7ING001** ud Ingeniería PLC´s y comunicaciones EBAR
1 ud × 9000 (9540 con costes indirectos) = 9540.00

**P73COMSCADA1** ud Ingeniería adecuación SCADA, control y supervisión EBAR
1 ud × 5659.53 (5999.1 con costes indirectos) = 5999.10

**P73COMPUESTA** ud Pruebas y puesta en marcha de instalaciones EBAR
1 ud × 2587.5 (2742.75 con costes indirectos) = 2742.75

**P73COMFORMA** ud Formación y documentación EBAR
1 ud × 1552.5 (1645.65 con costes indirectos) = 1645.65

###### A1.2.3.8.2 SISTEMA DE CONTROL Y COMUNICACIONES (GC) (02/11/2011)
Importe: 56074.95

**P7COMARM01** ud Armario de control 2000 x 800 x 600
1 ud × 3050.96 (3234.02 con costes indirectos) = 3234.02

**P7COMNODO1** ud Nodo comunicaciones GSM/GPRS G3. incl.cuadro protec.
1 ud × 3607 (3823.42 con costes indirectos) = 3823.42

**P7COMP005** ud Bastidor Autómata
1 ud × 329.39 (349.15 con costes indirectos) = 349.15

**P7COMPLC2** Ud PLC-1(EBAR) +cuad+protec elec.+pant.
0 Ud × 14956.42 (15853.81 con costes indirectos) = 0.00

**P7COMPLC1A1** ud PLC proglamable integrable (EBAR LB&SR)
0 ud × 13900.48 (14734.51 con costes indirectos) = 0.00

**P7COMPLC1A2** ud PLC proglamable integrable (EBAR PR)
0 ud × 11166.12 (11836.09 con costes indirectos) = 0.00

**P7COMPLC1A3** ud PLC proglamable integrable (EBAR GC)
1 ud × 12595.4 (13351.12 con costes indirectos) = 13351.12

**P7COMPLC1A5** ud PLC proglamable integrable (EBAR CY)
0 ud × 6552.99 (6946.17 con costes indirectos) = 0.00

**P7COMP011** ud Módulos conexión cableado E/D (IB32)
16 ud × 598.43 (634.34 con costes indirectos) = 10149.44

**P7COMP012** ud Módulos conexión cableado S/D (OB32)
7 ud × 670.53 (710.76 con costes indirectos) = 4975.32

**P7COMP013** ud Módulos conexión cableado E/A (IF16)
2 ud × 471.74 (500.04 con costes indirectos) = 1000.08

**P7COMP014** ud Módulos conexión cableado S/A (OF8)
3 ud × 442.9 (469.47 con costes indirectos) = 1408.41

**P7COMPLC1C** ud Pantallas gráficas HMI 15¨ táctil+cableado conex.
1 ud × 414.38 (439.24 con costes indirectos) = 439.24

**P7COMPLC1B** ud Cuadro, protecciones electricas y pantalla PLC
1 ud × 2583.5 (2738.51 con costes indirectos) = 2738.51

**P7COMP001** ud Protección contra sobretensiones equipos 230 Vca
1 ud × 134.75 (142.84 con costes indirectos) = 142.84

**P7COMP002** ud Protección contra sobretensiones analógicas
1 ud × 338.91 (359.24 con costes indirectos) = 359.24

**P7COMP003** ud Protección contra sobretensiones 24Vcc
3 ud × 267.9 (283.97 con costes indirectos) = 851.91

**P7COMP006** ud Fuente de alimentación autómata 24 Vcc 10 A
1 ud × 492.88 (522.45 con costes indirectos) = 522.45

**P71COMSAHI1** ud Sistema alimentación ininterrumpido-com 24 VDC
1 ud × 456.88 (484.29 con costes indirectos) = 484.29

**P71COMSAHI2** ud Sistema alimentación ininterrumpido 2500w
1 ud × 1101.79 (1167.9 con costes indirectos) = 1167.90

**P71COMEMERG** ud Sistema de emergencia grupo de bombeo
1 ud × 393.94 (417.58 con costes indirectos) = 417.58

**P71COMEMERG2** ud Sistema de control consumo grupo de bombeo
1 ud × 194.84 (206.53 con costes indirectos) = 206.53

**P7COMP004** ud CPU autómata L72 memoria 4 Mb con memoria SD
1 ud × 4322.83 (4582.2 con costes indirectos) = 4582.20

**P7COMP015** ud Tarjeta comunicaciones Ethernet/IP
1 ud × 1252.24 (1327.37 con costes indirectos) = 1327.37

**P7COMP016** ud Tarjeta Ethernet/IP 2-PORT CLX HI-CAP ENET/P BRIDG o similar
1 ud × 1674.36 (1774.82 con costes indirectos) = 1774.82

**P7COMP017** ud Tarjeta comunicaciones Modbus
1 ud × 1763.85 (1869.68 con costes indirectos) = 1869.68

**P7COMP018** ud Pasarela comunicaciones POWELOGIC EGX 100 o similar
1 ud × 567.27 (601.31 con costes indirectos) = 601.31

**P7COMP019** ud Módulos POINT I/O Control Distribuido 8SD - 16ED
0 ud × 506.62 (537.02 con costes indirectos) = 0.00

**P7COMP020** ud Módulos POINT I/O Control Distribuido 16SD - 16ED
0 ud × 624.82 (662.31 con costes indirectos) = 0.00

**P7COMP022** ud Puente de diodos
2 ud × 140.62 (149.06 con costes indirectos) = 298.12

###### A1.2.3.8.3 INSTRUMENTACIÓN (GC) (04/02/2004)
Importe: 37642.01

**P6PIEZOM1** ud Sensor nivel piezorresistivo multiple
0 ud × 661.94 (701.66 con costes indirectos) = 0.00

**P6PEZOM1B** ud Medidor nivel ultrasonidos
1 ud × 1465.18 (1553.09 con costes indirectos) = 1553.09

**P6PEZOM2** ud Limnímetro Radar
3 ud × 1392 (1475.52 con costes indirectos) = 4426.56

| Medición | Uds. | Parcial |
|---|---|---|
| Canales | 2 | 2.00 |
| Tanque | 1 | 1.00 |
| Total |  | 3 |

**P6BOYA1** ud Boya medida de nivel
1 ud × 255.97 (271.33 con costes indirectos) = 271.33

| Medición | Uds. | Parcial |
|---|---|---|
| Cámara húmeda reserva | 1 | 1.00 |
| Total |  | 1 |

**P6CAUCANAL01** ud Caudalímetro caudal canal ultrasonidos
2 ud × 3705.26 (3927.58 con costes indirectos) = 7855.16

**P6BASC1A** Ud Circuito control tamices y limpiadores EBAR Los Barrios
0 Ud × 13640 (14458.4 con costes indirectos) = 0.00

**P6BASC1B** Ud Circuito control tamices y limpiadores EBAR S.Roque
0 Ud × 13640 (14458.4 con costes indirectos) = 0.00

**P6BASC1D** Ud Circuito control tamices y limpiadores EBAR Guadacorte
1 Ud × 7097.08 (7522.9 con costes indirectos) = 7522.90

**P6BASC1C** Ud Circuito control limpiador EBAR Pte Romano
0 Ud × 3154.25 (3343.51 con costes indirectos) = 0.00

**P6VALV1** ud Valv bola y conexionados
6 ud × 42.45 (45 con costes indirectos) = 270.00

| Medición | Uds. | Parcial |
|---|---|---|
| Bombeos | 6 | 6.00 |
| Total |  | 6 |

**P6SONDA1** ud Sonda de nivel
1 ud × 51.26 (54.34 con costes indirectos) = 54.34

**P6SENS01** ud Sensor humedad e inundación caseta
1 ud × 368.17 (390.26 con costes indirectos) = 390.26

**P6MAN01** ud Manómetro en baño de glicerina
6 ud × 66.11 (70.08 con costes indirectos) = 420.48

| Medición | Uds. | Parcial |
|---|---|---|
| Bombeo** | 6 | 6.00 |
| Total |  | 6 |

**P6PRES01** ud Transductor presión 0,1 % Analógico
6 ud × 363.76 (385.59 con costes indirectos) = 2313.54

| Medición | Uds. | Parcial |
|---|---|---|
| bombas *** | 6 | 6.00 |
| Total |  | 6 |

**P6CAL01** ud Equipo control calidad PH+conductividad
1 ud × 11759.46 (12465.03 con costes indirectos) = 12465.03

**P6IND01** ud Sensor inductivo basculantes
1 ud × 93.7 (99.32 con costes indirectos) = 99.32

###### A1.2.3.8.4 CANALIZACIÓN Y CABLEADOS (GC) (02/06/2004)
Importe: 12539.21

**P7COMCABL1** m Cable de fibra óptica de cuatro fibras 62,5/125, para montaje de
0 m × 14.2 (15.05 con costes indirectos) = 0.00

**P7COMCABL2** m Par trenzado red Ethernet, categoría 6+ apantallado, conexión 10
20 m × 3.17 (3.36 con costes indirectos) = 67.20

| Medición | Uds. | Largo | Parcial |
|---|---|---|---|
| Varios s/n | 4 | 5 | 20.00 |
| Total |  |  | 20 |

**P5COMCBL001A** m Cable multihilo coms. VHOV-K y VOV-K apantall.8x0,5mm2
135 m × 3.35 (3.55 con costes indirectos) = 479.25

| Medición | Uds. | Largo | Parcial |
|---|---|---|---|
| Caudalim canal | 1 | 60 | 60.00 |
| SN pozo húmedo | 1 | 15 | 15.00 |
| sensores gas cámara | 1 | 60 | 60.00 |
| Total |  |  | 135 |

**P5COMCBL001B** m Cable multihilo com. VHOV-K y VOV-K apantall. 8x1,5mm2
265 m × 4.21 (4.46 con costes indirectos) = 1181.90

| Medición | Uds. | Largo | Parcial |
|---|---|---|---|
| SNR | 1 | 30 | 30.00 |
|  | 1 | 15 | 15.00 |
| Tamices | 1 | 40 | 40.00 |
| Equipo de control / cctv | 1 | 80 | 80.00 |
| Tamiz | 1 | 50 | 50.00 |
| Compuertas | 1 | 50 | 50.00 |
| Hay zonas combinadas ** |  |  |  |
| Total |  |  | 265 |

**P5COMCBL001C** m Cable multihilo comunicaciones señales digitales interior 19p
575 m × 10.78 (11.43 con costes indirectos) = 6572.25

| Medición | Uds. | Largo | Parcial |
|---|---|---|---|
| Basculantes y electroválvulas | 1 | 25 | 25.00 |
| Compuertas y otras | 1 | 60 | 60.00 |
| Tamiz | 1 | 40 | 40.00 |
| Señales de grupos de bombeo | 6 | 75 | 450.00 |
| Total |  |  | 575 |

**P5COMCBL001D** m Cable multihilo comunicaciones señales analógica interior 19p
110 m × 11.06 (11.72 con costes indirectos) = 1289.20

| Medición | Uds. | Largo | Parcial |
|---|---|---|---|
| Varios | 1 | 110 | 110.00 |
| Total |  |  | 110 |

**P5COMCBL004** m Cable comunicaciones RS232
30 m × 5.6 (5.94 con costes indirectos) = 178.20

**P5COMCBL005** m Cable comunicaciones RS485 multipar
30 m × 5.66 (6 con costes indirectos) = 180.00

**P5COMCBL007** m Cable comunicaciones RJ45
30 m × 4.76 (5.05 con costes indirectos) = 151.50

**P5COMCBL006** m Cable profibus
20 m × 7.14 (7.57 con costes indirectos) = 151.40

**P7COMSCADA2** Ud Convertidores Ethernet a FO multimodo para carril DIN,
0 Ud × 446.35 (473.13 con costes indirectos) = 0.00

**P7COMSCADA3** Ud Switch industrial Fast Ethernet 10/100 Mbps, con gestión comunic
0 Ud × 2255.61 (2390.95 con costes indirectos) = 0.00

**P1MT06E** m² Corte junta diamante y apertura hueco.
0 m² × 68.57 (72.68 con costes indirectos) = 0.00

**P5ELE90X2** m Can. cama arena PVC 90x2 (calzadas) 0.4x1.0m
0 m × 8.1 (8.59 con costes indirectos) = 0.00

**P5ELE110X2** m Can. cama arena PVC 110 mm x 2 (calzadas) 0.4x1.0m
0 m × 15.42 (16.35 con costes indirectos) = 0.00

**P5ELE110X4** m Can. cama arena PVC 110x4 (calzadas) 0.4x1.0m
0 m × 19.24 (20.39 con costes indirectos) = 0.00

**P5ELE110X4H** m Can. horm. PVC 110 mm x4 (calzadas) 0.4x1.0m
0 m × 42.87 (45.44 con costes indirectos) = 0.00

**P5ELE160X2HT1** m Can. horm. PVC160x2 +3x63mm (aceras) 0.6x0.9m
0 m × 51.31 (54.39 con costes indirectos) = 0.00

**P5ELE160X2HT2** m Can. horm. PVC160x2 +3x63mm (calzada) 0.6x1.3m
0 m × 55.64 (58.98 con costes indirectos) = 0.00

**P5ELE160X4** m Can. cama arena PVC 160 mm x4 (calzada) 0.4X1.0m
0 m × 24.91 (26.4 con costes indirectos) = 0.00

**P5ELE160X4H** m Can. horm. PVC 160 mm x4 (calzadas) 0.4x1.0m
0 m × 53.09 (56.28 con costes indirectos) = 0.00

**P5ELE110X2H** m Can. horm. PVC 110 mm x2 (calzadas) 0.4x1.0m
4 m × 39.05 (41.39 con costes indirectos) = 165.56

| Medición | Uds. | Largo | Parcial |
|---|---|---|---|
| Conex. caudalímetro conducción | 1 | 4 | 4.00 |
| Total |  |  | 4 |

**P5ELE200X2H2** m Can. horm. PE 200 mm x2 (calzadas) 0.65x1.3m
0 m × 50.65 (53.69 con costes indirectos) = 0.00

**P5ELE16GALV** Ud Tubo galvanizado estanco 16 mm
0 Ud × 4.23 (4.48 con costes indirectos) = 0.00

**P5ELE20GALV** m Tubo galvanizado estanco 20 mm
0 m × 4.98 (5.28 con costes indirectos) = 0.00

**P5ELE25GALV** m Tubo galvanizado estanco 25 mm
5 m × 5.37 (5.69 con costes indirectos) = 28.45

| Medición | Uds. | Largo | Parcial |
|---|---|---|---|
| Varios señales | 2 | 2.5 | 5.00 |
| Total |  |  | 5 |

**P5ELE32GALV** m Tubo galvanizado estanco 32 mm
5 m × 6.22 (6.59 con costes indirectos) = 32.95

| Medición | Uds. | Largo | Parcial |
|---|---|---|---|
| Varios señales | 2 | 2.5 | 5.00 |
| Total |  |  | 5 |

**P5ELE40GALV** m Tubo galvanizado estanco 40mm
0 m × 7.04 (7.46 con costes indirectos) = 0.00

**P5ELE50GALV** m Tubo galvanizado estanco 50mm
0 m × 7.73 (8.19 con costes indirectos) = 0.00

**P5ELE63GALV** m Tubo galvanizado estanco 63mm
0 m × 10.83 (11.48 con costes indirectos) = 0.00

**P5ELEBAND0** m Bandeja PVC400x60mm
0 m × 31 (32.86 con costes indirectos) = 0.00

**P5ELEBAND1** m Bandeja PVC 300x60mm
10 m × 26.19 (27.76 con costes indirectos) = 277.60

| Medición | Uds. | Largo | Parcial |
|---|---|---|---|
| Bandeja independiente comunicaciones | 1 | 10 | 10.00 |
| Total |  |  | 10 |

**P5ELEBAND2** m Bandeja PVC 200x60mm
16 m × 17.26 (18.3 con costes indirectos) = 292.80

| Medición | Uds. | Largo | Parcial |
|---|---|---|---|
| Cámara seca | 1 | 10 | 10.00 |
|  | 1 | 6 | 6.00 |
| Total |  |  | 16 |

**P5ELEBAND3** m Bandeja PVC 100x60mm
18 m × 8.32 (8.82 con costes indirectos) = 158.76

| Medición | Uds. | Largo | Parcial |
|---|---|---|---|
| Varios conex. señales grupos | 6 | 3 | 18.00 |
| Total |  |  | 18 |

**P5ELE16PVC** m tubo. eléctricidad Polímero term libre de halógenos ríg M16
0 m × 1.04 (1.1 con costes indirectos) = 0.00

**P5ELE20PVC** m tubo. eléctricidad Polímero term libre de halógenos ríg M20
0 m × 1.15 (1.22 con costes indirectos) = 0.00

**P5ELE25PVC** m tubo. eléctricidad Polímero term libre de halógenos ríg M25
10 m × 1.41 (1.49 con costes indirectos) = 14.90

| Medición | Uds. | Largo | Parcial |
|---|---|---|---|
| caudalim. | 1 | 5 | 5.00 |
|  | 1 | 5 | 5.00 |
| Total |  |  | 10 |

**P5ELE32PVC** m tubo. eléctricidad Polímero term libre de halógenos ríg M32
30.5 m × 1.41 (1.49 con costes indirectos) = 45.45

| Medición | Uds. | Largo | Parcial |
|---|---|---|---|
| Varios conex. señales bombeo | 6 | 2.5 | 15.00 |
| Varios niveles Cámara húmeda | 1 | 5 | 5.00 |
| Triturador | 2 | 3 | 6.00 |
| TT nivele | 1 | 2 | 2.00 |
| TT Grupos tamiz | 1 | 2.5 | 2.50 |
| Total |  |  | 30.5 |

**P5ELE40PVC** m tubo. eléctricidad Polímero term libre de halógenos ríg M40
0 m × 1.58 (1.67 con costes indirectos) = 0.00

**P5ELE50PVC** m tubo. eléctricidad Polímero term libre de halógenos ríg M50
0 m × 1.7 (1.8 con costes indirectos) = 0.00

**P5ELE75PVC** m Tubo PVC 75 mm liso adosado o embebido
4 m × 2.86 (3.03 con costes indirectos) = 12.12

| Medición | Uds. | Parcial |
|---|---|---|
| Varios pasatubos | 1 | 1.00 |
|  | 1 | 1.00 |
|  | 1 | 1.00 |
|  | 1 | 1.00 |
| Total |  | 4 |

**P5ELE90PVC** m Tubo PVC 90 mm liso adosado o embebido
1.6 m × 3.01 (3.19 con costes indirectos) = 5.10

| Medición | Uds. | Largo | Parcial |
|---|---|---|---|
| Varios s/n | 2 | 0.8 | 1.60 |
| Total |  |  | 1.6 |

**P5ELE110PVC** m Tubo PVC 110 mm liso adosado o embebido
3.6 m × 4.3 (4.56 con costes indirectos) = 16.42

| Medición | Uds. | Largo | Parcial |
|---|---|---|---|
| Varios | 2 | 1 | 2.00 |
|  | 2 | 0.8 | 1.60 |
| Total |  |  | 3.6 |

**P5ELE125PVC** m Tubo PVC 125 mm liso adosado o embebido
0 m × 4.13 (4.38 con costes indirectos) = 0.00

**P5ELE160PVC** m Tubo PVC 160 mm liso adosado o embebido
0 m × 4.9 (5.19 con costes indirectos) = 0.00

**P5ELE200PVC** m Tubo PVC 200 mm liso adosado o embebido
0 m × 5.79 (6.14 con costes indirectos) = 0.00

**P5ELECROZA** m Roza en ladrillo macizo, bloque hormigón
0 m × 5.79 (6.14 con costes indirectos) = 0.00

**P5ARQLD4B** Ud Arqueta de registro 60x60x60 1/2 tapa FD
0 Ud × 112.93 (119.71 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ELECAJA1** Ud Caja empotrar 4 lados
5 Ud × 2.09 (2.22 con costes indirectos) = 11.10

| Medición | Uds. | Parcial |
|---|---|---|
| Varios borneros | 5 | 5.00 |
| Total |  | 5 |

**P5ELECAJA2** Ud Caja derivación 105x165
4 Ud × 1.8 (1.91 con costes indirectos) = 7.64

| Medición | Uds. | Parcial |
|---|---|---|
| Varios | 4 | 4.00 |
| Total |  | 4 |

**P5ELECAJA3** Ud Cajas de distribución 125 x 125 x 75
4 Ud × 18.24 (19.33 con costes indirectos) = 77.32

| Medición | Uds. | Parcial |
|---|---|---|
| Varios | 4 | 4.00 |
| Total |  | 4 |

**P5ELECAJA4** ud Cajas de distribución 175 x 175 x 95
4 ud × 28.25 (29.95 con costes indirectos) = 119.80

| Medición | Uds. | Parcial |
|---|---|---|
| Varios | 4 | 4.00 |
| Total |  | 4 |

**P5ELECAJA5** Ud Cajas de distribución 225 x 175 x 95
33 Ud × 29.23 (30.98 con costes indirectos) = 1022.34

| Medición | Uds. | Largo | Parcial |
|---|---|---|---|
| Varios | 4 |  | 4.00 |
| Compuertas | 4 | 2 | 8.00 |
| Tamiz | 2 | 2 | 4.00 |
| Niveles | 3 |  | 3.00 |
|  | 1 |  | 1.00 |
| Caudalímetro | 1 |  | 1.00 |
| Grupos | 8 |  | 8.00 |
| Control y CCTV | 2 |  | 2.00 |
| Gases | 2 |  | 2.00 |
| Total |  |  | 33 |

**P5ELE10** ud Caja EEXD con pulsador marcha y emergencia
0 ud × 94.21 (99.86 con costes indirectos) = 0.00

**P5ELE90X1** m Can.tubo cam arena PVC 90x1 (calzadas) 0.4x1.0m
0 m × 7.13 (7.56 con costes indirectos) = 0.00

###### A1.2.3.8.5 INTRUSISMO (GC) (31/01/2000)
Importe: 20308.53

**P7COMSEG1** ud Sistema de Alarma-Intrusionismo EB´s
1 ud × 3266.83 (3462.84 con costes indirectos) = 3462.84

**P7COMCCTV6** m Inst. +Cable RG59 + tubo PVC32+cajasc/50m CCTV
390 m × 6.27 (6.65 con costes indirectos) = 2593.50

| Medición | Uds. | Largo | Parcial |
|---|---|---|---|
| Tanque | 1 | 40 | 40.00 |
| Cámara húmeda | 1 | 60 | 60.00 |
| Cámara seca | 1 | 60 | 60.00 |
| Exterior recinto fuera de caseta esquina junto trafo | 1 | 60 | 60.00 |
| Exterior recinto hasta entrada | 1 | 170 | 170.00 |
| Total |  |  | 390 |

**P7COMSEG2** ud Sistema videovigilancia
0 ud × 3380.16 (3582.97 con costes indirectos) = 0.00

**P7COMCCTV1** Ud Hardware de control CCTV
1 Ud × 756.19 (801.56 con costes indirectos) = 801.56

| Medición | Uds. | Parcial |
|---|---|---|
| Centro de control | 1 | 1.00 |
| Total |  | 1 |

**P7COMCCTV2** Ud Software gestión CCTV intrusivo
1 Ud × 1732.97 (1836.95 con costes indirectos) = 1836.95

| Medición | Uds. | Parcial |
|---|---|---|
| Centro de control | 1 | 1.00 |
| Total |  | 1 |

**P7COMCCTV3** Ud Sistema de instalación configuración in situ videocmáras segurid
1 Ud × 591.55 (627.04 con costes indirectos) = 627.04

| Medición | Uds. | Parcial |
|---|---|---|
| Estanque tormentas | 1 | 1.00 |
| Total |  | 1 |

**P7COMCCTV4** Ud Servidor CCTV
1 Ud × 2816.44 (2985.43 con costes indirectos) = 2985.43

| Medición | Uds. | Parcial |
|---|---|---|
| Centro de control | 1 | 1.00 |
| Total |  | 1 |

**P7COMCCTV5** Ud Cámara visión nocturna IP-66+carcasa+columna y cimentación CCTV
7 Ud × 640.41 (678.83 con costes indirectos) = 4751.81

| Medición | Uds. | Parcial |
|---|---|---|
| Cámara húmeda+pozo | 1 | 1.00 |
| Cámara seca | 1 | 1.00 |
| Tanque | 1 | 1.00 |
| Exterior urbanización | 2 | 2.00 |
| Trafo | 1 | 1.00 |
| sala CCMs | 1 | 1.00 |
| Total |  | 7 |

**P7COMCCTV8** Ud Formación y manuales sistema CCTV
1 Ud × 752.75 (797.92 con costes indirectos) = 797.92

| Medición | Uds. | Parcial |
|---|---|---|
| Estanque tormentas | 1 | 1.00 |
| Total |  | 1 |

**P7COMCCTV9** Ud Switch 3 puertos RJ45 para video IP y cámaras
2 Ud × 543.28 (575.88 con costes indirectos) = 1151.76

| Medición | Uds. | Parcial |
|---|---|---|
| Varios | 2 | 2.00 |
| Total |  | 2 |

**P7COMCCTV12** ud Columna 8m+ soporte CCTV (31/01/2000)
2 ud × 613.08 (649.86 con costes indirectos) = 1299.72
Ud. báculo de 8 m. de altura troncocónico construida en chapa de acero de 3 mm. de espesor galvanizado, i/ placa de anclaje;anclaje a dado de hormigón , puesta a tierra, replanteo, montaje, pequeño material y conexionado, replanteo, montaje, cableado de unión , tubo de unión,incluso construcción de pedestales de apoyo de dimensiones mínimas 0.8x0.8x1.2m HM-20, arqueta de acometida normalizada 60x60x60 cm con tapa de fundición ejecutada de fábrica de ladrillo macizo M-250 de 1/2 pié revestida interiormente con enfoscado M-45 o arqueta prefabricada de hormigón, instalación de toma tierra de cada báculo compuesto por placa de 500x500x2 mm y/o pica 200/14.3 , operaciones de excavacion y rellenos.

| Código | Ud | Descripción | Rendimiento | Precio | Importe |
|---|---|---|---|---|---|
| MAO-001 | h | Cuadrilla "A" | 2.5 | 42 | 105.00 |
| MAO-004A | h | Oficial 1ª generalista | 2 | 17.53 | 35.06 |
| MAO-006 | h | Peón especialista | 2 | 16.72 | 33.44 |
| MAQ-001B | h | Camión grúa 15 tn | 0.5 | 30 | 15.00 |
| MAQ-002A3 | h | Retroexcavadora de orugas hidráulica 101/130 cv | 0.15 | 44.28 | 6.64 |
| MAQ-004A2 | h | Camión basculante 4x4 14 t. | 0.2 | 24.02 | 4.80 |
| MAQ-001A | h | Camión grúa- pluma corto | 0.1 | 26.27 | 2.63 |
| MAQ-002A2 | h | Retroexcavadora ruedas hidráulica 71/100 CV | 0.2 | 31.53 | 6.31 |
| MAQ-022 | h | Vibrador hormigón o Regla vibrante | 0.01 | 14.54 | 0.15 |
| MAT4MORTM40 | m³ | Mortero de cemento 1/6 M-40 | 0.1 | 36.87 | 3.69 |
| MAT10LHD2 | ud | Ladrillo hueco doble 25x12x9 | 65 | 0.08 | 5.20 |
| MAT1SUELO-1 | m³ | Suelo seleccionado s/ PG3 incl. tte. a obra | 1.2 | 2.01 | 2.41 |
| MAT1SUELO-4 | m³ | Suelo adecuado s/ PG3 incl. tte. a obra | 0.2 | 1.3 | 0.26 |
| MAT4ACER-01 | kg | Acero B-500s | 1.1 | 1.15 | 1.27 |
| MAT4HOR-005 | l | Líquido de curado | 0.01 | 2.68 | 0.03 |
| MATELECFAR3 | ud | Báculo calles/ viales 8m +brazo | 1 | 313.63 | 313.63 |
| MATP27SA050 | ud | Perno anclaje D=2,0 cm. L=70 cm. | 4 | 1.89 | 7.56 |
| MATP27SA020 | ud | Codo PVC 90º DN=100 mm Tubn. electricidad | 1 | 3.3 | 3.30 |
| MAT4HORHM20A1 | m³ | Hormigón HM-20/B/20/IIa a pie obra | 0.5 | 47.28 | 23.64 |
| MATELECTPICA | ud | Pica de t.t. 200/14,3 Fe+Cu | 1 | 8.67 | 8.67 |
| MATELECT35 | m | Conduc cobre desnudo 35 mm2 | 3 | 2.51 | 7.53 |
| MATELECTT7 | ud | Sold. alumino t. cable/placa/pica | 1 | 1.42 | 1.42 |
| MAT4TAPA2 | ud | Registro de comprobación + tapa | 1 | 11.01 | 11.01 |
| MATELECTTAPA | ud | Puente de prueba-2 | 1 | 3.74 | 3.74 |
| MATELECPM | ud | Pequeño material eléctrico | 1 | 10.69 | 10.69 |
|  |  | Total |  |  | 613.08 |

| Medición | Uds. | Parcial |
|---|---|---|
| Báculo control | 2 | 2.00 |
| Total |  | 2 |

###### A1.2.3.8.6 DETECCIÓN DE GASES (GC) (08/02/2008)
Importe: 12273.24

**P7GAS0001** ud Trans. O2 25%
2 ud × 1085.42 (1150.55 con costes indirectos) = 2301.10

| Medición | Uds. | Parcial |
|---|---|---|
| Cámara seca | 1 | 1.00 |
| Tanque | 1 | 1.00 |
| Total |  | 2 |

**P7GAS0002** ud Trans. H2S 50 PPM
2 ud × 1085.42 (1150.55 con costes indirectos) = 2301.10

| Medición | Uds. | Parcial |
|---|---|---|
| Cámara seca | 1 | 1.00 |
| Tanque | 1 | 1.00 |
| Total |  | 2 |

**P7GAS0003** ud Trans. CO 100 PPM
2 ud × 1085.42 (1150.55 con costes indirectos) = 2301.10

| Medición | Uds. | Parcial |
|---|---|---|
| Cámara seca | 1 | 1.00 |
| Tanque | 1 | 1.00 |
| Total |  | 2 |

**P7GAS0004** ud Det gas Dräger Polytron 8310 IR d A o similar
1 ud × 1453.7 (1540.92 con costes indirectos) = 1540.92

**P7GAS0005** ud Sistema de control y alarma de gases
1 ud × 3246.58 (3441.37 con costes indirectos) = 3441.37

**P5COMCBL001A** m Cable multihilo coms. VHOV-K y VOV-K apantall.8x0,5mm2
105 m × 3.35 (3.55 con costes indirectos) = 372.75

| Medición | Uds. | Largo | Parcial |
|---|---|---|---|
| Cámara seca | 1 | 60 | 60.00 |
| Tanque | 1 | 45 | 45.00 |
| Total |  |  | 105 |

**P5COMCBL001B** m Cable multihilo com. VHOV-K y VOV-K apantall. 8x1,5mm2
0 m × 4.21 (4.46 con costes indirectos) = 0.00

**P5ELE25PVC** m tubo. eléctricidad Polímero term libre de halógenos ríg M25
0 m × 1.41 (1.49 con costes indirectos) = 0.00

**P5ELE32PVC** m tubo. eléctricidad Polímero term libre de halógenos ríg M32
10 m × 1.41 (1.49 con costes indirectos) = 14.90

| Medición | Uds. | Largo | Parcial |
|---|---|---|---|
| Cámara seca | 1 | 5 | 5.00 |
| Tanque | 1 | 5 | 5.00 |
| Total |  |  | 10 |

**P5ELE25GALV** m Tubo galvanizado estanco 25 mm
0 m × 5.37 (5.69 con costes indirectos) = 0.00

**P5ELE32GALV** m Tubo galvanizado estanco 32 mm
0 m × 6.22 (6.59 con costes indirectos) = 0.00

##### A1.2.3.9. INSTALACIÓN ELÉCTRICA (GC) (31/01/2000)
Importe: 448586.67

###### A1.2.3.9.1 TRABAJOS PREVIOS (GC) (08/10/2018)
Importe: 7234.5

**P5ELECING01** ud Ingeniería eléctrica diseño arquitectura multifilares EBAR
1 ud × 6825 (7234.5 con costes indirectos) = 7234.50

###### A1.2.3.9.2 ACOMETIDA Y LEGALIZACIÓN (GC)) (20/07/2000)
Importe: 21414.34

**P5ELEC10001** l Gasoil grupo electrógeno provisional 630 KVA
200 l × 0.99 (1.05 con costes indirectos) = 210.00

| Medición | Uds. | Largo | Parcial |
|---|---|---|---|
| Varios provisión | 2 | 100 | 200.00 |
| Total |  |  | 200 |

**P5ELEC10002** día Generador eléctrico 630 KVA móvil
2 día × 673.31 (713.71 con costes indirectos) = 1427.42

| Medición | Uds. | Parcial |
|---|---|---|
| Varios conexionados | 2 | 2.00 |
| Mantenimiento de EDAR en servicio y conexinado |  |  |
| Nota: para más de 15 días se compra grupo |  |  |
| Total |  | 2 |

**P5ELEC10003** ud Operación de conexionado y desconexionados a trafo
1 ud × 231.4 (245.28 con costes indirectos) = 245.28

**P5ELECLM1EB01** Ud Conex. LMTS+ refuerzos+adaptación línea EB Los Barrios
0 Ud × 4534.24 (4806.29 con costes indirectos) = 0.00

**P5ELECLM1EB02** Ud Conex. LMTS+ refuerzos+adaptación línea EBPte Romano
0 Ud × 4122.04 (4369.36 con costes indirectos) = 0.00

**P5ELECLM1EB03** Ud Conex. LMTS+ refuerzos+adaptación línea EB Guadacorte
1 Ud × 4379.66 (4642.44 con costes indirectos) = 4642.44

**P5ELECLM1EB04** Ud Conex. LMTS+ refuerzos+adaptación línea EB s. Roque
0 Ud × 2164.07 (2293.91 con costes indirectos) = 0.00

**P5ELEBT** ud Legalización inst eléct. LBT+OCA en EBAR
1 ud × 3297.87 (3495.74 con costes indirectos) = 3495.74

**P5ELECMT** ud Legalización inst eléct.LAT+OCA en EBAR
1 ud × 2871.89 (3044.2 con costes indirectos) = 3044.20

**P5ELEC03ALUMB** ud Pyto. tramitación alumbrado público+tasas conexión
0 ud × 763.8 (809.63 con costes indirectos) = 0.00

**P5ELEBTALUMB** Ud Legalización de alumbrado público+OCA´s
1 Ud × 467.83 (495.9 con costes indirectos) = 495.90

**P9VAR1** ud Legalización y verificación de requerimientos CTE
1 ud × 2610.8 (2767.45 con costes indirectos) = 2767.45

**P5ELECS** ud Estudio de selectividad de protecciones
1 ud × 2198.58 (2330.49 con costes indirectos) = 2330.49

**P5ELECP** ud Estudio de Coordinación de protecciones
1 ud × 2198.58 (2330.49 con costes indirectos) = 2330.49

**P5ELE200X2H1** m Can. horm. PE 200 mm x2 (aceras) 0.65x1.0m
0 m × 49.02 (51.96 con costes indirectos) = 0.00

**P5ELE200X2H2** m Can. horm. PE 200 mm x2 (calzadas) 0.65x1.3m
2.5 m × 50.65 (53.69 con costes indirectos) = 134.23

**P5ELE200X2HT** m Can. horm. PE 200x2+3x65mm (calzadas) 0.65x1.3m
0 m × 59.87 (63.46 con costes indirectos) = 0.00

**P5ELE160X2HT1** m Can. horm. PVC160x2 +3x63mm (aceras) 0.6x0.9m
0 m × 51.31 (54.39 con costes indirectos) = 0.00

**P5ELE160X2HT2** m Can. horm. PVC160x2 +3x63mm (calzada) 0.6x1.3m
0 m × 55.64 (58.98 con costes indirectos) = 0.00

**P5ELE160X2R** m Can. cama arena PVC 160 mm x2 (rustico) 0.4x1.0m
0 m × 38.97 (41.31 con costes indirectos) = 0.00

**P5ELE160X4R** m Can. cama arena PVC 160 mm x4 (rústico) 0.4x1.0m
0 m × 44.44 (47.11 con costes indirectos) = 0.00

**P5ELEZ160X2H** m Can. horm. PVC 160 mm x2 (calzadas) 0.4x1.0m
0 m × 46.18 (48.95 con costes indirectos) = 0.00

**P5ELE160X4H** m Can. horm. PVC 160 mm x4 (calzadas) 0.4x1.0m
0 m × 53.09 (56.28 con costes indirectos) = 0.00

**P5ELE110X4H** m Can. horm. PVC 110 mm x4 (calzadas) 0.4x1.0m
0 m × 42.87 (45.44 con costes indirectos) = 0.00

**P5ELE110X2H** m Can. horm. PVC 110 mm x2 (calzadas) 0.4x1.0m
0 m × 39.05 (41.39 con costes indirectos) = 0.00

**P5ELEM4X25TT** m Manguera electrica 4 x 25 + TT mm2 Cu
0 m × 13.41 (14.21 con costes indirectos) = 0.00

**P5ELEM4X50TT** m Manguera electrica 4 x 50 + TT mm2 Cu
0 m × 32.68 (34.64 con costes indirectos) = 0.00

**P5ELEM1X16TT** m Manguera electrica 1 x 16 mm2 Cu
0 m × 5.56 (5.89 con costes indirectos) = 0.00

**P5ELEM1X35TT** m Manguera electrica 1 x 35 mm2 Cu
0 m × 6.7 (7.1 con costes indirectos) = 0.00

**P5ELEM1X70** m Manguera electrica 1 x 70 mm2 Cu
0 m × 10.85 (11.5 con costes indirectos) = 0.00

**P5ELEM1X95A** m Manguera electrica 1 x 95 Al mm2
0 m × 10.84 (11.49 con costes indirectos) = 0.00

**P5ELEM1X95** m Manguera electrica 1 x 95 mm2 Cu
0 m × 14.96 (15.86 con costes indirectos) = 0.00

**P5ELEM1X95TT** m Manguera electrica 1 x 95 TT mm2
0 m × 14.96 (15.86 con costes indirectos) = 0.00

**P5ELEM1X120A** m Manguera electrica 1 x 120 Al mm2
0 m × 16.02 (16.98 con costes indirectos) = 0.00

**P5ELEM1X150A** m Manguera electrica 1 x 150 Al mm2
0 m × 14.69 (15.57 con costes indirectos) = 0.00

**P5ELEM1X150** m Manguera electrica 1 x 150 mm2 Cu
0 m × 24.42 (25.89 con costes indirectos) = 0.00

**P5ELEM1X240A** m Manguera electrica 1 x 240 Al mm2
15 m × 18.28 (19.38 con costes indirectos) = 290.70

| Medición | Uds. | Largo | Parcial |
|---|---|---|---|
| Cable | 3 | 5 | 15.00 |
| Total |  |  | 15 |

**P5ARQPREF2.0E** Ud Arqueta MT prefabricada inst. elect. 110x110x160 con tapa FD
0 Ud × 270.54 (286.77 con costes indirectos) = 0.00

**P5ARQPREF2.A1** Ud Arqueta MT prefabricada inst. elect. A1 con tapa FD
0 Ud × 242.36 (256.9 con costes indirectos) = 0.00

**P5ARQPREF2.A2** Ud Arqueta MT prefabricada inst. elect. A2 con tapa FD
0 Ud × 316.73 (335.73 con costes indirectos) = 0.00

**P5ELEM95X54TT** m Manguera RZ 0,6/1 KV 3x95 mm2+54TT aéreo Al
0 m × 20.76 (22.01 con costes indirectos) = 0.00

**P5ELECLM3B** Ud Cuadro seccionador y pararrayos de derivación de línea MT Subt
0 Ud × 767.67 (813.73 con costes indirectos) = 0.00

**P5ELECLM2** ud Apoyo de entronque, derivación o final de línea +P.Tierra+Ciment
0 ud × 2341.05 (2481.51 con costes indirectos) = 0.00

**P5ELECLMT3** m Conductor Aluminio Acero LA-56
0 m × 4.1 (4.35 con costes indirectos) = 0.00

###### A1.2.3.9.3 TRANSFORMADOR Y GENERADOR (GC) (31/01/2000)
Importe: 126501.49

**P1MT04F** m³ Construcción cama de arena en tuberías
0.47 m³ × 13.33 (14.13 con costes indirectos) = 6.64

| Medición | Uds. | Largo | Ancho | Alto | Parcial |
|---|---|---|---|---|---|
| Apoyo trafo | 1 | 5 | 3 | 0.01 | 0.15 |
| Apoyo generador | 1 | 7 | 4.5 | 0.01 | 0.32 |
| Total |  |  |  |  | 0.47 |

**P1MT03B1** m³ Excavación localizadas medio-duro+agotam+Tte vertedero
40.8 m³ × 3.86 (4.09 con costes indirectos) = 166.87

| Medición | Uds. | Largo | Ancho | Alto | Parcial |
|---|---|---|---|---|---|
| Apoyo trafo | 1 | 6 | 4 | 0.6 | 14.40 |
| Apoyo generador | 1 | 8 | 5.5 | 0.6 | 26.40 |
| Total |  |  |  |  | 40.8 |

**P1MT04A** m³ Rellenos localizado con suelos proc. préstamo selec. 33 mm 95%PN
15.78 m³ × 5.06 (5.36 con costes indirectos) = 84.58

| Medición | Uds. | Largo | Ancho | Alto | Parcial |
|---|---|---|---|---|---|
| Apoyo trafo | 1 | 6 | 4 | 0.6 | 14.40 |
| Apoyo generador | 1 | 8 | 5.5 | 0.6 | 26.40 |
| Apoyo trafo | -1 | 4.8 | 2.5 | 0.6 | -7.20 |
| Apoyo generador | -1 | 6.6 | 4.5 | 0.6 | -17.82 |
| Total |  |  |  |  | 15.78 |

**P1MT04D** m³ Rellenos localizado con material filtrante 40/80 95%PN
0 m³ × 11.03 (11.69 con costes indirectos) = 0.00

**P1MT04B** m³ Rellenos localizado con suelos proc. excav 150 mm 95%PN
0 m³ × 2.99 (3.17 con costes indirectos) = 0.00

**P4HG-002A** m³ Hormigón HL-150/P/20 Elementos horizontales y verticales
0 m³ × 46.19 (48.96 con costes indirectos) = 0.00

**P4HG-002C** m³ Hormigón HM-20/B/20/III y IV-Qb SR horizontales y verticales
13.6 m³ × 57.65 (61.11 con costes indirectos) = 831.10

| Medición | Uds. | Largo | Ancho | Alto | Parcial |
|---|---|---|---|---|---|
| Varios losa |  |  |  |  |  |
| Apoyo trafo | 1 | 6 | 4 | 0.2 | 4.80 |
| Apoyo generador | 1 | 8 | 5.5 | 0.2 | 8.80 |
| Total |  |  |  |  | 13.6 |

**P4HG-003A** m³ Hormigón HA-25/B/20/IIa
0 m³ × 60.54 (64.17 con costes indirectos) = 0.00

**P4HG-004A** m³ Hormigón HA-30/B/20/IIIa y 30/B/12/IIIa
0 m³ × 73.09 (77.48 con costes indirectos) = 0.00

**P4ETT-004E-E1** m² Encof/desenc. Cimientos OCULTOS
0 m² × 13.55 (14.36 con costes indirectos) = 0.00

**P4ETT-002** kg Acero B-500-S
1251.2 kg × 1.32 (1.4 con costes indirectos) = 1751.68

| Medición | Uds. | Largo | Ancho | Alto | Parcial |
|---|---|---|---|---|---|
| Apoyo trafo | 2 | 6 | 4 | 9.2 | 441.60 |
| Apoyo generador | 2 | 8 | 5.5 | 9.2 | 809.60 |
| Total |  |  |  |  | 1251.2 |

**P5BORD1** m Bordillo hormigón 17x30
0 m × 12.5 (13.25 con costes indirectos) = 0.00

**P5PAV1B** m² Pav. solado acerado baldosa 33x33x4+10 HM20
0 m² × 23.57 (24.98 con costes indirectos) = 0.00

**P5ELEARQ1X1TF** Ud Arqueta estanca 1.0x1.0x1.5+ tapa funcición recogida de ace
1 Ud × 339.48 (359.85 con costes indirectos) = 359.85

**P5ELECASTRAF0** Ud Caseta normalizada trafo 25-160 KVa
0 Ud × 3017.91 (3198.98 con costes indirectos) = 0.00

**P5ELECASTRAF1** Ud Caseta normalizada trafo 160-630 KVa
1 Ud × 7024.77 (7446.26 con costes indirectos) = 7446.26

**P5ELECASTRAF4** Ud Caseta normalizada trafo 2000 KVa+100 KVA auxiliar
0 Ud × 11145.01 (11813.71 con costes indirectos) = 0.00

**P5ELECAS01A** ud Caseta pref. modular (3,1X4,75X3.3m)
0 ud × 7024.77 (7446.26 con costes indirectos) = 0.00

**P5ELECAS02A** ud Caseta pref. modular (3,8X6.5X3.3m)
1 ud × 11145.01 (11813.71 con costes indirectos) = 11813.71

| Medición | Uds. | Parcial |
|---|---|---|
| Generador | 1 | 1.00 |
| Total |  | 1 |

**P5ELECGEN125** ud Generador eléctrico 125kVA supersilencioso+cuadro elec+conmutado
0 ud × 14978.6 (15877.32 con costes indirectos) = 0.00

**P5ELECGEN250** ud Generador eléctrico 250kVA supersilencioso+cuadro elec+conmutado
0 ud × 17034.77 (18056.86 con costes indirectos) = 0.00

**P5ELECGEN400** ud Generador eléctrico 400kVA supersilencioso+cuadro elec+conmutado
0 ud × 41517.87 (44008.94 con costes indirectos) = 0.00

**P5ELECGEN630** ud Generador eléctrico 630kVA supersilencioso+cuadro elec+conmutado
1 ud × 48417.81 (51322.88 con costes indirectos) = 51322.88

**P5ELETRAF50** ud Transformador de potencia trifásico 50 kVA
0 ud × 2882.12 (3055.05 con costes indirectos) = 0.00

**P5ELETRAF25** Ud Transformador 25KVA trifásico en aceite, llenado integral
0 Ud × 1823.23 (1932.62 con costes indirectos) = 0.00

**P5ELETRAF100** Ud Transformador 100KVA trifásico en aceite, llenado integral
0 Ud × 2750.74 (2915.78 con costes indirectos) = 0.00

**P5ELETRAF160** Ud Transformador 160KVA trifásico en aceite, llenado integral
0 Ud × 3689.96 (3911.36 con costes indirectos) = 0.00

**P5ELETRAF250** Ud Transformador 250KVA trifásico en aceite, llenado integral
0 Ud × 4949.32 (5246.28 con costes indirectos) = 0.00

**P5ELETRAF400** Ud Transformador 400KVA trifásico en aceite, llenado integral
0 Ud × 5945.56 (6302.29 con costes indirectos) = 0.00

**P5ELETRAF630** ud Transformador 630KVA trifásico en aceite, llenado integral
1 ud × 9553.64 (10126.86 con costes indirectos) = 10126.86

**P5ELETRAF630S** ud Transformador 630KVA seco
0 ud × 18027.48 (19109.13 con costes indirectos) = 0.00

**P5ELETRA1000** ud Transformador 1000KVA trifásico en aceite, llenado integral
0 ud × 11998.19 (12718.08 con costes indirectos) = 0.00

**P5ELETRAF1250** ud Transformador1250KVA trifásico en aceite, llenado integral
0 ud × 14107.59 (14954.05 con costes indirectos) = 0.00

**P5ELETRAF1600** ud Transformador 1600KVA trifásico en aceite, llenado integral
0 ud × 22961.54 (24339.23 con costes indirectos) = 0.00

**P5ELETRAF2000** Ud Transformador 2000KVA trifásico en aceite, llenado integral
0 Ud × 22507.96 (23858.44 con costes indirectos) = 0.00

**P5ELETRAF2** Ud Interconexión de celda de protección a transformador
1 Ud × 315.63 (334.57 con costes indirectos) = 334.57

**P5ELECBATC25** Ud Bateria de condensadores (25KVAR)
0 Ud × 1081.14 (1146.01 con costes indirectos) = 0.00

**P5ELECBATC36** Ud Bateria de condensadores (36 KVAR)
1 Ud × 1349.97 (1430.97 con costes indirectos) = 1430.97

| Medición | Uds. | Parcial |
|---|---|---|
| Compensación en trafo | 1 | 1.00 |
| Total |  | 1 |

**P5ELETRAF3** Ud Termómetro de esfera de 2 contactos
0 Ud × 174.8 (185.29 con costes indirectos) = 0.00

**P5ELETRAF13** Ud Cuadro de alarmas y señalización de defectos del centro de trans
1 Ud × 2274.64 (2411.12 con costes indirectos) = 2411.12

**P5ELETRAF5A** Ud Conjunto material de protección y señalización transformador
1 Ud × 113.49 (120.3 con costes indirectos) = 120.30

**P5ELETRAF5C** Ud Equipamiento auxiliar centro de transformación hasta 630 KVA
1 Ud × 687.06 (728.28 con costes indirectos) = 728.28

**P5ELETRAF5D** Ud Equipamiento auxiliar centro de transformación 2000 KVA
0 Ud × 1855.09 (1966.4 con costes indirectos) = 0.00

**P5ELETRAF5E** ud Conjunto de accesorios de seguridad y maniobra para CT
1 ud × 406.21 (430.58 con costes indirectos) = 430.58

**P5ELETRAF6** Ud Celda de e/s tipo 24-20KV 400A/16K manual
1 Ud × 2559.79 (2713.38 con costes indirectos) = 2713.38

| Medición | Uds. | Parcial |
|---|---|---|
| Celda de paso 20 KV | 1 | 1.00 |
| Total |  | 1 |

**P5ELETRAF7B** Ud Cel.met.de protec general int.aut.,24-20 kV,400.Amp 16 KA manual
1 Ud × 5125.66 (5433.2 con costes indirectos) = 5433.20

**P5ELETRAF7** Ud Celda metálica de protección 24-20kv 400A tipo CGM24 -CMP-F
1 Ud × 1916.19 (2031.16 con costes indirectos) = 2031.16

**P5ELETRAF8** Ud Celda de medid 24-20KV CGM-24 con 3 transfor
1 Ud × 5850.39 (6201.41 con costes indirectos) = 6201.41

**P5ELETRAF8A** ud Celda seccionamiento barras 24 KV/20KV/16KV 400 Amp, manual
3 ud × 2011.37 (2132.05 con costes indirectos) = 6396.15

**P5ELETRAF8B** Ud Interconexión de celdas protección a transformadores en MT. Com
1 Ud × 458.48 (485.99 con costes indirectos) = 485.99

**P5ELETRAF9** Ud Armario mural contadores de medida+comunicación remota
1 Ud × 836.35 (886.53 con costes indirectos) = 886.53

**P5ELETRAF10** Ud Comunicaciones Trafos
1 Ud × 2241.02 (2375.48 con costes indirectos) = 2375.48

| Medición | Uds. | Parcial |
|---|---|---|
| DP** compañía | 1 | 1.00 |
| Total |  | 1 |

**P5ELETRAF11** Ud Puesta en servicio del telecontrol de LMT
1 Ud × 4143.9 (4392.53 con costes indirectos) = 4392.53

| Medición | Uds. | Parcial |
|---|---|---|
| DP** compañía | 1 | 1.00 |
| Total |  | 1 |

**P5ELEC10003** ud Operación de conexionado y desconexionados a trafo
1 ud × 231.4 (245.28 con costes indirectos) = 245.28

**P5ELETRAF12** Ud Verificación de trabajos instalación de transformadores
1 Ud × 312.76 (331.53 con costes indirectos) = 331.53

**P5ELETRAF4D** Ud Puesta a tierra del Centro de Transformación
0 Ud × 1015.31 (1076.23 con costes indirectos) = 0.00

**P5ELETRAF4E** Ud Puesta a tierra del Centro de Transformación hasta 630 KVA
2 Ud × 971.96 (1030.28 con costes indirectos) = 2060.56

| Medición | Uds. | Parcial |
|---|---|---|
| Trafo | 1 | 1.00 |
| Grupo | 1 | 1.00 |
| Total |  | 2 |

**P5ELECTT0** ud Informe resultados ejecución toma tierra
2 ud × 91.66 (97.16 con costes indirectos) = 194.32

| Medición | Uds. | Parcial |
|---|---|---|
| TRafo | 1 | 1.00 |
| grupo | 1 | 1.00 |
| Total |  | 2 |

**PELETRAF15** ud Elementos metalicos del CT
1 ud × 3195.96 (3387.72 con costes indirectos) = 3387.72

###### A1.2.3.9.4 CUADROS ELÉCTRICOS (GC) (18/11/2011)
Importe: 155312.65

**P5ELECGMED** ud Armario Prot/Med/Secc. 1 TRIF.+R
0 ud × 422.96 (448.34 con costes indirectos) = 0.00

**P5ELECDS1** ud Descargador de sobretensiones tipo I+II
1 ud × 340.09 (360.5 con costes indirectos) = 360.50

**P5ELECGBT1A** ud CGBT Modulo acometida+aparamenta (EBAR los Barrios)
0 ud × 9667.96 (10248.04 con costes indirectos) = 0.00

**P5ELECGBT1B** ud CGBT Modulo acometida+aparamenta (EBAR Pte Romano)
0 ud × 9322.95 (9882.33 con costes indirectos) = 0.00

**P5ELECGBT1C** ud CGBT Modulo acometida+aparamenta (EBAR Guadacorte)
1 ud × 9322.95 (9882.33 con costes indirectos) = 9882.33

**P5ELECGBT1D** ud CGBT Modulo acometida+aparamenta (EBAR San Roque)
0 ud × 9667.96 (10248.04 con costes indirectos) = 0.00

**P5ELECGBT2A** Ud CCM EBAR Los Barrios
0 Ud × 44816.53 (47505.52 con costes indirectos) = 0.00

**P5ELECGBT2B** Ud CCM EBAR Pte Romano
0 Ud × 43411.99 (46016.71 con costes indirectos) = 0.00

**P5ELECGBT2C** Ud CCM EBAR Guadacorte
1 Ud × 56381.37 (59764.25 con costes indirectos) = 59764.25

**P5ELECGBT2D** Ud CCM EBARSan Roque
0 Ud × 44816.53 (47505.52 con costes indirectos) = 0.00

**P5ELECGBT2E** Ud CCM EBAR Carteya
0 Ud × 6117.71 (6484.77 con costes indirectos) = 0.00

**P5ELECGBT3A** ud CGBT EBAR CCM trituración con PLC integrado
1 ud × 6791.51 (7199 con costes indirectos) = 7199.00

**P5ELECGBT6A** ud CGBT EBAR CCM Rejas-S/F con PLC integrado
0 ud × 7836.36 (8306.54 con costes indirectos) = 0.00

**P5ELECGBT4A** ud CGBT desodoriz&ventilac. con PLC integrado (Los Barrios)
0 ud × 5027.09 (5328.72 con costes indirectos) = 0.00

**P5ELECGBT4B** ud CGBT desodoriz&ventilac. con PLC integrado (Pte Romano)
0 ud × 4977.81 (5276.48 con costes indirectos) = 0.00

**P5ELECGBT4C** ud CGBT desodoriz&ventilac. con PLC integrado (Guadacorte)
1 ud × 4287.81 (4545.08 con costes indirectos) = 4545.08

**P5ELECGBT4D** ud CGBT desodoriz&ventilac. con PLC integrado (San Roque)
0 ud × 5027.09 (5328.72 con costes indirectos) = 0.00

**P5ELECGBT4E** ud CGBT desodoriz&ventilac. con PLC integrado (Carteya)
0 ud × 2612.13 (2768.86 con costes indirectos) = 0.00

**P5ELECGBT5A** ud CGBT Cuadro serv. aux. alumbrado y fuerza (EBAR Los Barrios)
0 ud × 6259.22 (6634.77 con costes indirectos) = 0.00

**P5ELECGBT5B** ud CGBT Cuadro serv. aux. alumbrado y fuerza (EBAR Pte Romano)
0 ud × 5864.95 (6216.85 con costes indirectos) = 0.00

**P5ELECGBT5C** ud CGBT Cuadro serv. aux. alumbrado y fuerza (EBAR Guadacorte)
1 ud × 4879.24 (5171.99 con costes indirectos) = 5171.99

**P5ELECGBT5D** ud CGBT Cuadro serv. aux. alumbrado y fuerza (EBAR S. Roque)
0 ud × 6259.22 (6634.77 con costes indirectos) = 0.00

**P5ELECGBT5E** ud CGBT Cuadro serv. aux. alumbrado y fuerza (EBAR S. Carteya)
0 ud × 1675.7 (1776.24 con costes indirectos) = 0.00

**P5ELECGBT7A** ud CGBT Cuadro Limpieza (EBAR los Barrios)
0 ud × 6259.22 (6634.77 con costes indirectos) = 0.00

**P5ELECGBT7B** ud CGBT Cuadro Limpieza (EBAR Pte Romano)
0 ud × 4287.81 (4545.08 con costes indirectos) = 0.00

**P5ELECGBT7C** ud CGBT Cuadro Limpieza (EBAR Guadacorte)
1 ud × 4977.81 (5276.48 con costes indirectos) = 5276.48

**P5ELECGBT7D** ud CGBT Cuadro Limpieza (EBAR S. Roque)
0 ud × 6259.22 (6634.77 con costes indirectos) = 0.00

**P5ELECVAR03** ud Variadores de frecuencia 3 kW
0 ud × 456.87 (484.28 con costes indirectos) = 0.00

**P5ELECVAR07** ud Variadores de frecuencia 7,5 kW
3 ud × 1116.81 (1183.82 con costes indirectos) = 3551.46

| Medición | Uds. | Parcial |
|---|---|---|
| Bombas vaciado tanque | 2 | 2.00 |
| Ventilador | 1 | 1.00 |
| Total |  | 3 |

**P5ELECVAR11** ud Variadores de frecuencia 11 kW
0 ud × 1978.78 (2097.51 con costes indirectos) = 0.00

**P5ELECVAR18** ud Variadores de frecuencia 18 kW
0 ud × 2639.73 (2798.11 con costes indirectos) = 0.00

**P5ELECVAR22** ud Variadores de frecuencia 22-24kW
0 ud × 3451.93 (3659.05 con costes indirectos) = 0.00

**P5ELECVAR37** ud Variadores de frecuencia 37 kW
0 ud × 3858.05 (4089.53 con costes indirectos) = 0.00

**P5ELECVAR48** Ud. Variadores de frecuencia 48 Kw
0 Ud. × 3745.68 (3970.42 con costes indirectos) = 0.00

**P5ELECVAR55** ud Variadores de frecuencia 55 kW
0 ud × 5584.02 (5919.06 con costes indirectos) = 0.00

**P5ELECVAR75** Ud. Variadores de frecuencia 75 Kw
0 Ud. × 7392.79 (7836.36 con costes indirectos) = 0.00

**P5ELECVAR90** Ud. Variadores de frecuencia 90Kw
0 Ud. × 7616.8 (8073.81 con costes indirectos) = 0.00

**P5ELECVAR110** ud Variadores de frecuencia 110kW
0 ud × 10152.76 (10761.93 con costes indirectos) = 0.00

**P5ELECVAR150** ud Variadores de frecuencia 150 kW
0 ud × 12183.3 (12914.3 con costes indirectos) = 0.00

**P5ELECVAR220** ud Variadores de frecuencia 220 kW
0 ud × 15026.09 (15927.66 con costes indirectos) = 0.00

**P5ELECVAR250** ud Variadores de frecuencia 250 kW
3 ud × 16752.05 (17757.17 con costes indirectos) = 53271.51

**P5ELECVAR400** Ud. Variadores de frecuencia 400 Kw
0 Ud. × 21685.5 (22986.63 con costes indirectos) = 0.00

**P5ELECVAR1A** Ud. Armario variadores de frecuencia EBAR los Barrios
0 Ud. × 3910.79 (4145.44 con costes indirectos) = 0.00

**P5ELECVAR1B** Ud. Armarios variadores de frecuencia EBAR Pte Romano
0 Ud. × 3910.79 (4145.44 con costes indirectos) = 0.00

**P5ELECVAR1C** Ud. Armarios variadores de frecuencia EBAR Guadacorte
1 Ud. × 3910.79 (4145.44 con costes indirectos) = 4145.44

**P5ELECVAR1D** Ud. Armarios variadores de frecuencia EBAR S. Roque
0 Ud. × 3910.79 (4145.44 con costes indirectos) = 0.00

**P5ELECBATC10** Ud Bateria de condensadores (10KVAR)
0 Ud × 812.31 (861.05 con costes indirectos) = 0.00

**P5ELECBATC18** Ud Bateria de condensadores (18KVAR)
0 Ud × 964.7 (1022.58 con costes indirectos) = 0.00

**P5ELECBATC25** Ud Bateria de condensadores (25KVAR)
1 Ud × 1081.14 (1146.01 con costes indirectos) = 1146.01

**P5ELECBATC36** Ud Bateria de condensadores (36 KVAR)
0 Ud × 1349.97 (1430.97 con costes indirectos) = 0.00

**P5ELECBATC40** Ud Bateria de condensadores (40 KVAR)
0 Ud × 1439.58 (1525.95 con costes indirectos) = 0.00

**P5ELECBATC58** ud Batería condensadores (58 kVAr)
0 ud × 1478.57 (1567.28 con costes indirectos) = 0.00

**P5ELECBATC90** Ud Bateria de condensadores (90 KVAR)
0 Ud × 1932.43 (2048.38 con costes indirectos) = 0.00

**P5ELECBATC112** Ud Bateria de condensadores (112 KVAR)
0 Ud × 2470.09 (2618.3 con costes indirectos) = 0.00

**P5ELECBATC185** Ud Bateria de condensadores (185 KVAR)
0 Ud × 3276.57 (3473.16 con costes indirectos) = 0.00

**P5ELECBATC210** Ud Bateria de condensadores (210kvar)
0 Ud × 4172.67 (4423.03 con costes indirectos) = 0.00

| Medición | Parcial |
|---|---|
| Inst. nueva |  |
| Total | 0 |

**P5ELECBATC340** ud Bateria de condesadores (340 kVAr)
0 ud × 6407.08 (6791.5 con costes indirectos) = 0.00

**P5ELECBATC550** Ud Bateria de condensadores (550 KVAR)
0 Ud × 9101.19 (9647.26 con costes indirectos) = 0.00

**P5ELE10** ud Caja EEXD con pulsador marcha y emergencia
10 ud × 94.21 (99.86 con costes indirectos) = 998.60

| Medición | Uds. | Parcial |
|---|---|---|
| Varios CCM | 10 | 10.00 |
| Total |  | 10 |

###### A1.2.3.9.5 CANALIZACIONES, ARQUETAS Y BANDEJAS (GC) (08/02/2008)
Importe: 28397.57

**P1MT06E** m² Corte junta diamante y apertura hueco.
0 m² × 68.57 (72.68 con costes indirectos) = 0.00

**P35RALUM02** m Canaliz alumbrado conducto Ø90 mm+tendido línea elec.4x6mm2+TT
0 m × 18.63 (19.75 con costes indirectos) = 0.00

**P5ELE90X1** m Can.tubo cam arena PVC 90x1 (calzadas) 0.4x1.0m
0 m × 7.13 (7.56 con costes indirectos) = 0.00

**P5ELE90X2** m Can. cama arena PVC 90x2 (calzadas) 0.4x1.0m
0 m × 8.1 (8.59 con costes indirectos) = 0.00

**P5ELE110X2** m Can. cama arena PVC 110 mm x 2 (calzadas) 0.4x1.0m
0 m × 15.42 (16.35 con costes indirectos) = 0.00

**P5ELE110X4** m Can. cama arena PVC 110x4 (calzadas) 0.4x1.0m
0 m × 19.24 (20.39 con costes indirectos) = 0.00

**P5ELE110X2H** m Can. horm. PVC 110 mm x2 (calzadas) 0.4x1.0m
263 m × 39.05 (41.39 con costes indirectos) = 10885.57

| Medición | Uds. | Largo | Parcial |
|---|---|---|---|
| Alumbrado y otros s/ tabla | 1 | 82 | 82.00 |
|  | 1 | 10 | 10.00 |
|  | 1 | 65 | 65.00 |
|  | 1 | 10 | 10.00 |
|  | 1 | 92 | 92.00 |
| Conex. caudalímetro | 1 | 4 | 4.00 |
| Total |  |  | 263 |

**P5ELE110X4H** m Can. horm. PVC 110 mm x4 (calzadas) 0.4x1.0m
0 m × 42.87 (45.44 con costes indirectos) = 0.00

**P5ELE160X2R** m Can. cama arena PVC 160 mm x2 (rustico) 0.4x1.0m
0 m × 38.97 (41.31 con costes indirectos) = 0.00

**P5ELE160X4R** m Can. cama arena PVC 160 mm x4 (rústico) 0.4x1.0m
0 m × 44.44 (47.11 con costes indirectos) = 0.00

**P5ELE160X4H** m Can. horm. PVC 160 mm x4 (calzadas) 0.4x1.0m
0 m × 53.09 (56.28 con costes indirectos) = 0.00

**P5ELE160X2HT1** m Can. horm. PVC160x2 +3x63mm (aceras) 0.6x0.9m
0 m × 51.31 (54.39 con costes indirectos) = 0.00

**P5ELE160X2HT2** m Can. horm. PVC160x2 +3x63mm (calzada) 0.6x1.3m
0 m × 55.64 (58.98 con costes indirectos) = 0.00

**P5ELE160X4HT1** m Can. horm. PVC160x4 +3x63mm (aceras) 0.6x0.9m
0 m × 56.33 (59.71 con costes indirectos) = 0.00

**P5ELE160X4HT2** m Can. horm. PVC160x4 +3x63mm (calzada) 0.6x1.3m
118 m × 60.66 (64.3 con costes indirectos) = 7587.40

| Medición | Uds. | Largo | Parcial |
|---|---|---|---|
| Conex. trafo-CCMS | 1 | 42 | 42.00 |
| Conex EBAR | 1 | 10 | 10.00 |
|  | 1 | 5 | 5.00 |
|  | 1 | 46 | 46.00 |
| Conex desodorización | 1 | 15 | 15.00 |
| Total |  |  | 118 |

**P5ELE200X2H1** m Can. horm. PE 200 mm x2 (aceras) 0.65x1.0m
0 m × 49.02 (51.96 con costes indirectos) = 0.00

**P5ELE200X2H2** m Can. horm. PE 200 mm x2 (calzadas) 0.65x1.3m
0 m × 50.65 (53.69 con costes indirectos) = 0.00

**P5ELE200X2HT** m Can. horm. PE 200x2+3x65mm (calzadas) 0.65x1.3m
0 m × 59.87 (63.46 con costes indirectos) = 0.00

**P5ELE16GALV** Ud Tubo galvanizado estanco 16 mm
0 Ud × 4.23 (4.48 con costes indirectos) = 0.00

**P5ELE20GALV** m Tubo galvanizado estanco 20 mm
0 m × 4.98 (5.28 con costes indirectos) = 0.00

**P5ELE25GALV** m Tubo galvanizado estanco 25 mm
0 m × 5.37 (5.69 con costes indirectos) = 0.00

**P5ELE32GALV** m Tubo galvanizado estanco 32 mm
0 m × 6.22 (6.59 con costes indirectos) = 0.00

**P5ELE40GALV** m Tubo galvanizado estanco 40mm
0 m × 7.04 (7.46 con costes indirectos) = 0.00

**P5ELE50GALV** m Tubo galvanizado estanco 50mm
0 m × 7.73 (8.19 con costes indirectos) = 0.00

**P5ELE63GALV** m Tubo galvanizado estanco 63mm
0 m × 10.83 (11.48 con costes indirectos) = 0.00

**P5ELEBAND0** m Bandeja PVC400x60mm
20 m × 31 (32.86 con costes indirectos) = 657.20

| Medición | Uds. | Largo | Parcial |
|---|---|---|---|
| s/med | 1 | 20 | 20.00 |
| Total |  |  | 20 |

**P5ELEBAND1** m Bandeja PVC 300x60mm
0 m × 26.19 (27.76 con costes indirectos) = 0.00

**P5ELEBAND2** m Bandeja PVC 200x60mm
40 m × 17.26 (18.3 con costes indirectos) = 732.00

| Medición | Uds. | Largo | Parcial |
|---|---|---|---|
| s/ med | 1 | 40 | 40.00 |
| Total |  |  | 40 |

**P5ELEBAND3** m Bandeja PVC 100x60mm
84 m × 8.32 (8.82 con costes indirectos) = 740.88

| Medición | Uds. | Largo | Parcial |
|---|---|---|---|
| s/med | 1 | 84 | 84.00 |
| Total |  |  | 84 |

**P5ELE16PVC** m tubo. eléctricidad Polímero term libre de halógenos ríg M16
626 m × 1.04 (1.1 con costes indirectos) = 688.60

| Medición | Uds. | Largo | Parcial |
|---|---|---|---|
| Varios s/ nec | 1 | 626 | 626.00 |
| Total |  |  | 626 |

**P5ELE20PVC** m tubo. eléctricidad Polímero term libre de halógenos ríg M20
5 m × 1.15 (1.22 con costes indirectos) = 6.10

| Medición | Uds. | Largo | Parcial |
|---|---|---|---|
| varios s/ nec | 1 | 5 | 5.00 |
| Total |  |  | 5 |

**P5ELE25PVC** m tubo. eléctricidad Polímero term libre de halógenos ríg M25
205 m × 1.41 (1.49 con costes indirectos) = 305.45

| Medición | Uds. | Largo | Parcial |
|---|---|---|---|
| s/med | 1 | 205 | 205.00 |
| Total |  |  | 205 |

**P5ELE32PVC** m tubo. eléctricidad Polímero term libre de halógenos ríg M32
35 m × 1.41 (1.49 con costes indirectos) = 52.15

| Medición | Uds. | Largo | Parcial |
|---|---|---|---|
| s/med | 1 | 35 | 35.00 |
| Total |  |  | 35 |

**P5ELE40PVC** m tubo. eléctricidad Polímero term libre de halógenos ríg M40
5 m × 1.58 (1.67 con costes indirectos) = 8.35

| Medición | Uds. | Largo | Parcial |
|---|---|---|---|
| varios s/ nec | 1 | 5 | 5.00 |
| Total |  |  | 5 |

**P5ELE50PVC** m tubo. eléctricidad Polímero term libre de halógenos ríg M50
205 m × 1.7 (1.8 con costes indirectos) = 369.00

| Medición | Uds. | Largo | Parcial |
|---|---|---|---|
| s/med | 1 | 205 | 205.00 |
| Total |  |  | 205 |

**P5ELE75PVC** m Tubo PVC 75 mm liso adosado o embebido
0 m × 2.86 (3.03 con costes indirectos) = 0.00

**P5ELE90PVC** m Tubo PVC 90 mm liso adosado o embebido
5 m × 3.01 (3.19 con costes indirectos) = 15.95

| Medición | Uds. | Largo | Parcial |
|---|---|---|---|
| varios pasos | 5 | 1 | 5.00 |
| Total |  |  | 5 |

**P5ELE110PVC** m Tubo PVC 110 mm liso adosado o embebido
5 m × 4.3 (4.56 con costes indirectos) = 22.80

| Medición | Uds. | Largo | Parcial |
|---|---|---|---|
| varios pasos | 5 | 1 | 5.00 |
| Total |  |  | 5 |

**P5ELE125PVC** m Tubo PVC 125 mm liso adosado o embebido
0 m × 4.13 (4.38 con costes indirectos) = 0.00

**P5ELE160PVC** m Tubo PVC 160 mm liso adosado o embebido
5 m × 4.9 (5.19 con costes indirectos) = 25.95

| Medición | Uds. | Largo | Parcial |
|---|---|---|---|
| varios pasos | 5 | 1 | 5.00 |
| Total |  |  | 5 |

**P5ELE200PVC** m Tubo PVC 200 mm liso adosado o embebido
0 m × 5.79 (6.14 con costes indirectos) = 0.00

**P5ELECROZA** m Roza en ladrillo macizo, bloque hormigón
0 m × 5.79 (6.14 con costes indirectos) = 0.00

**P5ARQPREF2.0E** Ud Arqueta MT prefabricada inst. elect. 110x110x160 con tapa FD
0 Ud × 270.54 (286.77 con costes indirectos) = 0.00

**P5ARQPREF1.0E** Ud Arqueta BT prefabricada inst. elect. 100x100x100 con tapa FD
11 Ud × 206.99 (219.41 con costes indirectos) = 2413.51

| Medición | Uds. | Parcial |
|---|---|---|
| Acometida trafo | 1 | 1.00 |
| CCMS | 2 | 2.00 |
| Grupo | 1 | 1.00 |
| TT | 5 | 5.00 |
| Desodorización | 2 | 2.00 |
| Total |  | 11 |

**P5ARQLD4B** Ud Arqueta de registro 60x60x60 1/2 tapa FD
1 Ud × 112.93 (119.71 con costes indirectos) = 119.71

| Medición | Uds. | Parcial |
|---|---|---|
| Varios conex s/ nec | 1 | 1.00 |
| Total |  | 1 |

**P5ARQLD2** ud Arqueta de registro 80x80x100 1/2 tapa FD
0 ud × 179.86 (190.65 con costes indirectos) = 0.00

**P5ARQLD3** ud Arqueta de registro 70x70x100 1/2 tapa FD
0 ud × 174.79 (185.28 con costes indirectos) = 0.00

**P5ARQLD4** ud Arqueta de registro 60x60x100 1/2 tapa FD
0 ud × 142.52 (151.07 con costes indirectos) = 0.00

**P5ARQLD6** ud Arqueta de registro 40x40x50 1/2 tapa FD
14 ud × 59.29 (62.85 con costes indirectos) = 879.90

| Medición | Uds. | Parcial |
|---|---|---|
| Arquetas alumbrado | 14 | 14.00 |
| Total |  | 14 |

**P5ELECAJA1** Ud Caja empotrar 4 lados
4 Ud × 2.09 (2.22 con costes indirectos) = 8.88

| Medición | Uds. | Parcial |
|---|---|---|
| Varios elementos eléctricos | 4 | 4.00 |
| Total |  | 4 |

**P5ELECAJA2** Ud Caja derivación 105x165
34 Ud × 1.8 (1.91 con costes indirectos) = 64.94

| Medición | Uds. | Parcial |
|---|---|---|
| Central medida de gases | 1 | 1.00 |
| Sensores de gases | 1 | 1.00 |
| Alumbrado int. Pozo | 6 | 6.00 |
| Alumbrado int. Emergencia int | 16 | 16.00 |
| Alumbrado tanque | 4 | 4.00 |
| Alumbrado int. CCM | 1 | 1.00 |
| Alumbrado int. Emergencia CCM | 1 | 1.00 |
| Alumbrado ext. Caseta generador | 1 | 1.00 |
| Extractor caseta generador | 1 | 1.00 |
| AA/CC caseta generador | 1 | 1.00 |
| AA/CC sala CCMs | 1 | 1.00 |
| Total |  | 34 |

**P5ELECAJA3** Ud Cajas de distribución 125 x 125 x 75
5 Ud × 18.24 (19.33 con costes indirectos) = 96.65

| Medición | Uds. | Parcial |
|---|---|---|
| Varios | 5 | 5.00 |
| Total |  | 5 |

**P5ELECAJA4** ud Cajas de distribución 175 x 175 x 95
10 ud × 28.25 (29.95 con costes indirectos) = 299.50

| Medición | Uds. | Parcial |
|---|---|---|
| Varios | 10 | 10.00 |
| Total |  | 10 |

**P5ELECAJA5** Ud Cajas de distribución 225 x 175 x 95
20 Ud × 29.23 (30.98 con costes indirectos) = 619.60

| Medición | Uds. | Parcial |
|---|---|---|
| Bomba 1 pluviales (con variador de frecuencia) | 1 | 1.00 |
| Bomba-2 pluviales (con variador de frecuencia) | 1 | 1.00 |
| Bomba-3 pluviales RESERVA (con variador de frecuencia) | 1 | 1.00 |
| Bomba-4 (con variador de frecuencia) | 1 | 1.00 |
| Bomba-5 ( con variador de frecuencia) | 1 | 1.00 |
| Bomba-6 RESERVA (con variador de frecuencia) | 1 | 1.00 |
| Bomba-7 vaciado de Tanque tormentas | 1 | 1.00 |
| Bomba-8 vaciado de Tanque tormentas. Reserva | 1 | 1.00 |
| Compuerta-1 | 1 | 1.00 |
| Compuerta-2 | 1 | 1.00 |
| Compuerta-3 | 1 | 1.00 |
| Compuerta-4 | 1 | 1.00 |
| Compuerta-5 | 1 | 1.00 |
| Triturador-1 | 1 | 1.00 |
| Triturador-2 | 1 | 1.00 |
| Desodorización | 3 | 3.00 |
| Central medida de gases | 1 | 1.00 |
| Sensores de gases | 1 | 1.00 |
| Total |  | 20 |

**P5ELE10** ud Caja EEXD con pulsador marcha y emergencia
18 ud × 94.21 (99.86 con costes indirectos) = 1797.48

| Medición | Uds. | Parcial |
|---|---|---|
| Motores |  |  |
| Rejas | 2 | 2.00 |
| Sinfin | 2 | 2.00 |
| Compuertas | 4 | 4.00 |
| Bombas | 6 | 6.00 |
| Bombas vaciado ext | 2 | 2.00 |
| Tamices | 2 | 2.00 |
| Total |  | 18 |

###### A1.2.3.9.6 LÍNEAS BT DE LBT (GC) (24/10/2011)
Importe: 85297.82

**P5ELEM2X1.5TT** m Manguera electrica 2 x 1.5 + TT1.5 mm2
2441 m × 3.81 (4.04 con costes indirectos) = 9861.64

| Medición | Uds. | Parcial |
|---|---|---|
| L-8,1 Ventilacion | 5 | 5.00 |
| L-8,2 R. Caldeo | 5 | 5.00 |
| L-8.3 Al. Cuadro-1 | 5 | 5.00 |
| L-1,15,2 Señales-1 | 50 | 50.00 |
| L-1,15,2 Señales-2 | 50 | 50.00 |
| L-1,15,2 Señales-3 | 50 | 50.00 |
| L-1,15,3 Reserva-1 | 50 | 50.00 |
| L-1,15,3 Reserva-2 | 50 | 50.00 |
| L-15,3 Reserva-3 | 50 | 50.00 |
| L-15,3 Reserva-4 | 50 | 50.00 |
| L-15,3 Reserva-5 | 50 | 50.00 |
| L-15,3 Reserva-6 | 50 | 50.00 |
| L-15,3 Reserva-7 | 50 | 50.00 |
| L-15,3 Reserva-8 | 50 | 50.00 |
| L-15,3 Reserva-9 | 50 | 50.00 |
| L-15,3 Reserva-10 | 50 | 50.00 |
| L-1,16,1 Vent-1 | 5 | 5.00 |
| L-1,16,1 Vent-2 | 5 | 5.00 |
| L16,2 Res. Caldeo-1 | 5 | 5.00 |
| L16,2 Res. Caldeo-2 | 5 | 5.00 |
| L-16,3 Al. Cuadro | 5 | 5.00 |
| L-2,3,1 Señal-1 | 40 | 40.00 |
| L-2,3,1 Señal-2 | 40 | 40.00 |
| L-2,3,1 Señal-3 | 40 | 40.00 |
| L-2,3,1 Señal-4 | 40 | 40.00 |
| L-2,3,1 Señal-5 | 40 | 40.00 |
| L-2,3,1 Señal-6 | 40 | 40.00 |
| L-2,4,1 Vent-1 | 2 | 2.00 |
| L-2,4,2 R. Caldeo | 5 | 5.00 |
| L-2,4,3 Al. Cuadro | 2 | 2.00 |
| L-3,3,1 Ventilacion | 2 | 2.00 |
| L-3,3,2 R. Caldeo | 2 | 2.00 |
| L-3,3,3 Al. Cuadro | 2 | 2.00 |
| L-4.2 Basculante 1 | 75 | 75.00 |
| L-4,3,1 PLC Bascu | 10 | 10.00 |
| L-4,3,2 Señales 1 | 100 | 100.00 |
| L-4,3,2 Señales 2 | 100 | 100.00 |
| L-4,3,2 Señales 3 | 100 | 100.00 |
| L-4,3,2 Señales 4 | 100 | 100.00 |
| L-4,3,2 Señales 5 | 100 | 100.00 |
| L-4,3,2 Señales 6 | 100 | 100.00 |
| L-4,3,2 Señales 7 | 100 | 100.00 |
| L-4,3,2 Señales 8 | 100 | 100.00 |
| L-4,3,2 Señales 9 | 100 | 100.00 |
| L-4,3,2 Señales 10 | 100 | 100.00 |
| L-4,4,1 Vent-1 | 2 | 2.00 |
| L-4,4.2 R. Caldeo | 5 | 5.00 |
| L-4,4.3 Al. Cuadro | 2 | 2.00 |
| L-5.1 Alumb Pozo | 60 | 60.00 |
| L-5.1 Al. Emerg Poz | 100 | 100.00 |
| L-5.2 Alumb Tanque | 60 | 60.00 |
| L-5.4 Al. Generador | 25 | 25.00 |
| L-5.4 Emerg Generad | 25 | 25.00 |
| L-5,5 Al. Ext. C. G | 25 | 25.00 |
| L-5.6 Al. Caseta CC | 25 | 25.00 |
| L-5.6 Al. Emerg CC | 25 | 25.00 |
| L-5,7 Al Ext Caseta | 25 | 25.00 |
| L-5,16 Instrumentac | 1 | 1.00 |
| Cable 2,x1.5 |  |  |
| L-1,15 Trafo C-1 | 5 | 5.00 |
| L-1,15,2 | 3 | 3.00 |
| L-1.5,3 | 3 | 3.00 |
| L-1,16,1 | 3 | 3.00 |
| L-16,2 | 3 | 3.00 |
| L-2,3 Trafo Nº2 C-2 | 2 | 2.00 |
| L-2,3,1 | 3 | 3.00 |
| L-5,1 Alumb+Emerg | 3 | 3.00 |
| L-5,4 Alumb+Emerg | 3 | 3.00 |
| L-5,6 Alumb+Emerg | 3 | 3.00 |
| Total |  | 2441 |

**P5ELEM3X1.5TT** m Manguera electrica 3 x 1.5 + TT1.5 mm2
5 m × 4.18 (4.43 con costes indirectos) = 22.15

| Medición | Uds. | Parcial |
|---|---|---|
| Varios s/ n ** | 5 | 5.00 |
| Total |  | 5 |

**P5ELEM12X2.5T** m Manguera electrica 12 x 2.5 + TT2.5 mm2
10 m × 5.16 (5.47 con costes indirectos) = 54.70

| Medición | Uds. | Largo | Parcial |
|---|---|---|---|
| Varios s/ nec ** | 1 | 10 | 10.00 |
| Total |  |  | 10 |

**P5ELEM18X2.5T** m Manguera electrica 18 x 2.5 + TT 2.5mm2
5 m × 6.3 (6.68 con costes indirectos) = 33.40

| Medición | Uds. | Parcial |
|---|---|---|
| Varios s/ n ** | 5 | 5.00 |
| Total |  | 5 |

**P5ELEM20X2.5T** m Manguera electrica 20 x 2.5 + TT 2.5mm2
0 m × 7.1 (7.53 con costes indirectos) = 0.00

**P5ELEM2X2.5TT** m Manguera electrica 2 x 2.5 + TT 2.5mm2
2190 m × 4.23 (4.48 con costes indirectos) = 9811.20

| Medición | Uds. | Parcial |
|---|---|---|
| L-6 (Reserva) | 5 | 5.00 |
| L-8,4 T.C. | 5 | 5.00 |
| L-1,15,1 PLC | 10 | 10.00 |
| L-16,4 T.C. | 5 | 5.00 |
| L.2,4,4 T.C. | 2 | 2.00 |
| L-3,4,1 Med. Gases | 10 | 10.00 |
| L-3,4,2 Sensor Gas1 | 80 | 80.00 |
| L-3,4,2 Sensor Gas2 | 80 | 80.00 |
| L-3,4,2 Sensor Gas3 | 80 | 80.00 |
| L-3,4,2 Sensor Gas4 | 80 | 80.00 |
| L-3,4,2 Sensor Gas5 | 80 | 80.00 |
| L-3,4,2 Sensor Gas6 | 80 | 80.00 |
| L-3,4,2 Sensor Gas7 | 80 | 80.00 |
| L-3,4,2 Sensor Gas8 | 80 | 80.00 |
| L-3,3,4 T.C. | 2 | 2.00 |
| L-3,4 (Reserva) | 2 | 2.00 |
| L-4,3,3 Señales 11 | 100 | 100.00 |
| L-4,3,3 Señales 12 | 100 | 100.00 |
| L-4,3,3 Señales 13 | 100 | 100.00 |
| L-4,3,3 Señales 14 | 100 | 100.00 |
| L.4,4,4 T.C. | 2 | 2.00 |
| L-4,5 (Reserva) | 2 | 2.00 |
| L-5,8 Extractor Gen | 10 | 10.00 |
| L-5,9 Extractor Cas | 10 | 10.00 |
| L-5,10 A/A Caseta | 25 | 25.00 |
| L5,14,3 (Reserva) | 15 | 15.00 |
| L5,14,4 (Reserva) | 15 | 15.00 |
| L-5,15 C. Control | 10 | 10.00 |
| L-5,17,2 Nivel 1 | 100 | 100.00 |
| L-5,17,3 Nivel 2 | 100 | 100.00 |
| L-5,17,4 Nivel 3 | 100 | 100.00 |
| L-5,17,5Nivel 4 | 100 | 100.00 |
| L-5,17,6 Señal 1 | 100 | 100.00 |
| L-5,17,6 Señal 2 | 100 | 100.00 |
| L-5,17,6 Señal 3 | 100 | 100.00 |
| L-5,17,6 Señal 4 | 100 | 100.00 |
| L-5,17,6 Señal 5 | 100 | 100.00 |
| L-5,17,6 Señal 6 | 100 | 100.00 |
| Nota *** reservas |  |  |
| L-1,16 | 2 | 2.00 |
| L-2,4 | 2 | 2.00 |
| L-3,4,2 | 3 | 3.00 |
| L-3,3 | 2 | 2.00 |
| L-4,3,2 Señales 1 | 3 | 3.00 |
| L-4,8,3 Señales 2 | 3 | 3.00 |
| L-4,4 | 2 | 2.00 |
| L-5,19,5 Señales | 3 | 3.00 |
| Total |  | 2190 |

**P5ELEM2X4TT** m Manguera electrica 2 x 4 + TT4 mm2
100 m × 4.43 (4.7 con costes indirectos) = 470.00

| Medición | Uds. | Parcial |
|---|---|---|
| L-5,18 Telecontro | 100 | 100.00 |
| L-8 5 |  |  |
| Total |  | 100 |

**P5ELEM2X6TT** m Manguera electrica 2 x 6 + TT 6 mm2
320 m × 5.43 (5.76 con costes indirectos) = 1843.20

| Medición | Uds. | Parcial |
|---|---|---|
| L-5,3 Al. EB Acceso | 300 | 300.00 |
| L-5,11 A/A CCM´s | 15 | 15.00 |
| Nota 2x6 |  |  |
| L-3,2 Trafo C-3 | 2 | 2.00 |
| L-4.3 Trafo C-4 | 2 | 2.00 |
| L-5,17 Trafo Nº5 | 1 | 1.00 |
| Total |  | 320 |

**P5ELEM2X10TT** m Manguera electrica 2 x10 + TT10 mm2 Cu
0 m × 5.76 (6.11 con costes indirectos) = 0.00

**P5ELEM2X2.5T2** m Manguera electrica 2 x 2.5 + TT 2.5mm2 Cu Apantallado
5 m × 4.87 (5.16 con costes indirectos) = 25.80

| Medición | Uds. | Parcial |
|---|---|---|
| Varios s/ n ** | 5 | 5.00 |
| Total |  | 5 |

**P5ELEM2X4T2** m Manguera electrica 2 x 4 + TT 4mm2 Cu Apantallado
5 m × 5.22 (5.53 con costes indirectos) = 27.65

| Medición | Uds. | Parcial |
|---|---|---|
| Varios s/ n ** | 5 | 5.00 |
| Total |  | 5 |

**P5ELEM2X6T2** m Manguera electrica 2 x 6 + TT 6mm2 Cu Apantallado
5 m × 6.25 (6.63 con costes indirectos) = 33.15

| Medición | Uds. | Parcial |
|---|---|---|
| Varios s/ n ** | 5 | 5.00 |
| Total |  | 5 |

**P5ELEM3X2.5T2** m Manguera electrica 3 x 2.5 + TT 2.5mm2 Cu Apantallado
420 m × 5.01 (5.31 con costes indirectos) = 2230.20

| Medición | Uds. | Parcial |
|---|---|---|
| L-2.1 Triturador-1 | 60 | 60.00 |
| L-2.2 Triturador-2 | 60 | 60.00 |
| Nota 3x1.5+1.5 |  |  |
| L-1,9 Compuerta-1 | 50 | 50.00 |
| L-1,10 Compuerta-2 | 50 | 50.00 |
| L-1,11 Compuerta-3 | 50 | 50.00 |
| L-1,12 Compuerta-4 | 50 | 50.00 |
| L-1,13 Compuerta-5 | 50 | 50.00 |
| L-1,14 Compuerta-6 | 50 | 50.00 |
| Total |  | 420 |

**P5ELEM3X4TT2** m Manguera electrica 3 x 4 + TT 4mm2 Cu Apantallado
5 m × 5.1 (5.41 con costes indirectos) = 27.05

| Medición | Uds. | Parcial |
|---|---|---|
| Varios s/ n ** | 5 | 5.00 |
| Total |  | 5 |

**P5ELEM3X2.5TT** m Manguera electrica 3 x 2.5 + TT2.5 mm2
10 m × 4.36 (4.62 con costes indirectos) = 46.20

| Medición | Uds. | Largo | Parcial |
|---|---|---|---|
| Varios s/ nec ** | 1 | 10 | 10.00 |
| Total |  |  | 10 |

**P5ELEM3X6TT** m Manguera electrica 3 x 6 + TT mm2
10 m × 4.38 (4.64 con costes indirectos) = 46.40

| Medición | Uds. | Largo | Parcial |
|---|---|---|---|
| Varios s/ nec ** | 1 | 10 | 10.00 |
| Total |  |  | 10 |

**P5ELEM3X16T2** m Manguera electrica 3 x 16 + TT 16mm2 Cu Apantallado
160 m × 17.99 (19.07 con costes indirectos) = 3051.20

| Medición | Uds. | Parcial |
|---|---|---|
| Variador Nº7 | 5 | 5.00 |
| L-1,7 Bomba-7 | 75 | 75.00 |
| Variador Nº8 | 5 | 5.00 |
| L-1,8 Bomba-8 | 75 | 75.00 |
| Total |  | 160 |

**P5ELEM3X35T2** m Manguera electrica 3 x 35 + TT 35mm2 Cu Apantallado
2 m × 17.99 (19.07 con costes indirectos) = 38.14

| Medición | Uds. | Parcial |
|---|---|---|
| L-5,17,1 Cont SAI | 2 | 2.00 |
| Nota ** |  |  |
| Total |  | 2 |

**P5ELEM4X1.5T2** m Manguera electrica 4 x 1.5 + TT 1.5mm2 Cu Apantallado
5 m × 5.11 (5.42 con costes indirectos) = 27.10

| Medición | Uds. | Parcial |
|---|---|---|
| Varios s/ n ** | 5 | 5.00 |
| Total |  | 5 |

**P5ELEM4X2.5T2** m Manguera electrica 4 x 2.5 + TT 2.5mm2 Cu Apantallado
25 m × 5.64 (5.98 con costes indirectos) = 149.50

| Medición | Uds. | Parcial |
|---|---|---|
| L-4.1 Tamiz-1 | 25 | 25.00 |
| Total |  | 25 |

**P5ELEM4X1.5TT** m Manguera electrica 4 x 1.5 + TT1.5 mm2 Cu
5 m × 4.44 (4.71 con costes indirectos) = 23.55

| Medición | Uds. | Parcial |
|---|---|---|
| Varios s/ n ** | 5 | 5.00 |
| Total |  | 5 |

**P5ELEM4X2.5TT** m Manguera electrica 4 x 2.5 + TT2.5 mm2 Cu
50 m × 4.89 (5.18 con costes indirectos) = 259.00

| Medición | Uds. | Parcial |
|---|---|---|
| L-5,12 Intrusismo | 20 | 20.00 |
| L-5,13 Detec. Gases | 30 | 30.00 |
| Total |  | 50 |

**P5ELEM4X4TT** m Manguera electrica 4 x 4 + TT4 mm2 Cu
35 m × 4.64 (4.92 con costes indirectos) = 172.20

| Medición | Uds. | Parcial |
|---|---|---|
| L-7 (Reserva) | 5 | 5.00 |
| L5,14,1 (Reserva) | 15 | 15.00 |
| L5,14,2 (Reserva) | 15 | 15.00 |
| *** |  |  |
| Total |  | 35 |

**P5ELEM4X6TT** m Manguera electrica 4 x 6 + TT6 mm2 Cu
0 m × 8.06 (8.54 con costes indirectos) = 0.00

**P5ELEM4X16TT** m Manguera electrica 4 x 16 + TT16 mm2 Cu
10 m × 10.49 (11.12 con costes indirectos) = 111.20

| Medición | Uds. | Largo | Parcial |
|---|---|---|---|
| Varios s/ nec ** | 1 | 10 | 10.00 |
| Total |  |  | 10 |

**P5ELEM4X6T2** m Manguera electrica 4 x 6 + TT 6mm2 Cu Apantallado
0 m × 9.27 (9.83 con costes indirectos) = 0.00

**P5ELEM4X10TT** m Manguera electrica 4 x 10 + TT10 mm2 Cu
0 m × 7.94 (8.42 con costes indirectos) = 0.00

**P5ELEM4X10T2** m Manguera electrica 4 x 10 + TT 10mm2 Cu Apantallado
0 m × 9.14 (9.69 con costes indirectos) = 0.00

**P5ELEM4X16T2** m Manguera electrica 4 x 16 + TT 16mm2 Cu Apantallado
15 m × 12.06 (12.78 con costes indirectos) = 191.70

| Medición | Uds. | Parcial |
|---|---|---|
| L-2 Trituracion | 5 | 5.00 |
| L-3 Desodo/Vent | 5 | 5.00 |
| L-4 Limpieza/Alivio | 5 | 5.00 |
| Total |  | 15 |

**P5ELEM4X25TT** m Manguera electrica 4 x 25 + TT mm2 Cu
1 m × 13.41 (14.21 con costes indirectos) = 14.21

| Medición | Uds. | Parcial |
|---|---|---|
| L-5,14 (Reserva) | 1 | 1.00 |
| Total |  | 1 |

**P5ELEM4X25T2** m Manguera electrica 4 x 25 + TT 25mm2 Cu Apantallado
0 m × 15.42 (16.35 con costes indirectos) = 0.00

**P5ELEM4X35TT** m Manguera electrica 4 x 35 + TT35 mm2 Cu
0 m × 16.86 (17.87 con costes indirectos) = 0.00

**P5ELEM4X50TT** m Manguera electrica 4 x 50 + TT mm2 Cu
0 m × 32.68 (34.64 con costes indirectos) = 0.00

**P5ELEM4X50T2** m Manguera electrica 4 x 50 + TT 50 mm2 Cu Apantallado
0 m × 37.59 (39.85 con costes indirectos) = 0.00

**P5ELEM1X16TT** m Manguera electrica 1 x 16 mm2 Cu
0 m × 5.56 (5.89 con costes indirectos) = 0.00

**P5ELEM1X35TT** m Manguera electrica 1 x 35 mm2 Cu
0 m × 6.7 (7.1 con costes indirectos) = 0.00

**P5ELEM4X35T2** m Manguera electrica 4 x 35 + TT 35mm2 Cu Apantallado
0 m × 19.39 (20.55 con costes indirectos) = 0.00

**P5ELEM1X70** m Manguera electrica 1 x 70 mm2 Cu
0 m × 10.85 (11.5 con costes indirectos) = 0.00

**P5ELEM1X70-2** m Manguera electrica 1 x 70 mm2 Cu Apantallado
0 m × 12.47 (13.22 con costes indirectos) = 0.00

**P5ELEM1X95** m Manguera electrica 1 x 95 mm2 Cu
0 m × 14.96 (15.86 con costes indirectos) = 0.00

**P5ELEM1X95-2** m Manguera electrica 1 x 95 mm2 Cu Apantallado
0 m × 17.2 (18.23 con costes indirectos) = 0.00

**P5ELEM1X120-2** m Manguera electrica 1 x 120 mm2 Cu Apantallado
0 m × 20.22 (21.43 con costes indirectos) = 0.00

**P5ELEM1X120** m Manguera electrica 1 x 120 mm2 Cu
0 m × 17.57 (18.62 con costes indirectos) = 0.00

**P5ELEM1X150** m Manguera electrica 1 x 150 mm2 Cu
0 m × 24.42 (25.89 con costes indirectos) = 0.00

**P5ELEM1X150-2** m Manguera electrica 1 x 150 mm2 Cu Apantallado
0 m × 28.09 (29.78 con costes indirectos) = 0.00

**P5ELEM1X180** m Manguera electrica 1 x 180 mm2 Cu
0 m × 23.94 (25.38 con costes indirectos) = 0.00

**P5ELEM1X185** m Manguera electrica 1 x 185 mm2 Cu
5 m × 21.03 (22.29 con costes indirectos) = 111.45

| Medición | Uds. | Parcial |
|---|---|---|
| Varios s/ n ** | 5 | 5.00 |
| Total |  | 5 |

**P5ELEM1X185-2** m Manguera electrica 1 x 185 mm2 Cu Apantallado
0 m × 24.19 (25.64 con costes indirectos) = 0.00

**P5ELEM01** Ud Conjunto pequeño material líneas BT
1 Ud × 1587.1 (1682.33 con costes indirectos) = 1682.33

| Medición | Uds. | Parcial |
|---|---|---|
| general | 1 | 1.00 |
| Total |  | 1 |

**P5ELEM1X16A** m Manguera electrica 1 x 16 mm2 Al
0 m × 3.22 (3.41 con costes indirectos) = 0.00

**P5ELEM1X16A2** m Manguera electrica 1 x 16 mm2 Al apantallado (22/11/2011)
240 m × 3.79 (4.02 con costes indirectos) = 964.80
Manguera eléctrica de 1 x 16 mm2 apantallado, aislamiento 0.6/1 kv,Aluminio flexible XLPE+Pol,RF - No propagador incendio y emisión humos y opacidad reducida, resistente al fuego -. Desig. UNE: RZ1-K(AS+) completo, incluso fijaciones, terminales de presión, bornas y demás accesorios, totalmente instalado.

| Código | Ud | Descripción | Rendimiento | Precio | Importe |
|---|---|---|---|---|---|
| MATELE16AL | m | Conductor electrico 1 x 16 Al | 1 | 0.57 | 0.57 |
| MAO-004D | h | Oficial 1ª eléctrico | 0.15 | 17.53 | 2.63 |
| %15-APANTALLA | % | Cable apantallado-15% | 15 % | 3.20 | 0.48 |
| %P.P.PIEZELEC | % | P.P. piezas material vario electricidad | 3 % | 3.68 | 0.11 |
|  |  | Total |  |  | 3.79 |

| Medición | Uds. | Parcial |
|---|---|---|
| Variador Nº4 | 5 | 5.00 |
| L-1,4 Bomba-4 | 75 | 75.00 |
| Variador Nº5 | 5 | 5.00 |
| L-1,5 Bomba-5 | 75 | 75.00 |
| Variador Nº6 | 5 | 5.00 |
| L-1,6 Bomba-6(Res) | 75 | 75.00 |
| Total |  | 240 |

**P5ELEM2X16A** m Manguera electrica 2 x 16 mm2 Al
0 m × 3.8 (4.03 con costes indirectos) = 0.00

**P5ELEM3X16A** m Manguera electrica 3 x 16 mm2 Al
0 m × 4.39 (4.65 con costes indirectos) = 0.00

**P5ELEM4X16A** m Manguera electrica 4 x 16 mm2 Al
0 m × 4.98 (5.28 con costes indirectos) = 0.00

**P5ELEM3X16TA2** m Manguera electrica 3 x 16 mm2+16TT Al Apantallado
60 m × 5.61 (5.95 con costes indirectos) = 357.00

| Medición | Uds. | Parcial |
|---|---|---|
| Bateria Condensadores | 10 | 10.00 |
| L-3,1 Variador | 5 | 5.00 |
| L-3.1Desodorización | 45 | 45.00 |
| Total |  | 60 |

**P5ELEM2X16TTA** m Manguera electrica 2 x 16 mm2+16TT Al
0 m × 4.39 (4.65 con costes indirectos) = 0.00

**P5ELEM3X16TTA** m Manguera electrica 3 x 16 mm2+16TT Al
0 m × 4.98 (5.28 con costes indirectos) = 0.00

**P5ELEM4X16TTA** m Manguera electrica 4 x 16 mm2+16TT Al
0 m × 5.57 (5.9 con costes indirectos) = 0.00

**P5ELEM3X25TTA** m Manguera electrica 3 x 25 mm2+16TT Al Apantallado
0 m × 39.95 (42.35 con costes indirectos) = 0.00

**P5ELEM4X25TTA** m Manguera electrica 4 x 25 mm2+16TT Al
0 m × 45.69 (48.43 con costes indirectos) = 0.00

**P5ELEM1X35A** m Manguera electrica 1 x35 Al mm2
5 m × 4.09 (4.34 con costes indirectos) = 21.70

| Medición | Uds. | Parcial |
|---|---|---|
| L-5 Alumb+Fuerza | 5 | 5.00 |
| Total |  | 5 |

**P5ELEM1X35A2** m Manguera electrica 1 x35 Al mm2 Apantallado
720 m × 4.09 (4.34 con costes indirectos) = 3124.80

| Medición | Uds. | Largo | Parcial |
|---|---|---|---|
| Variador Nº4 | 5 | 3 | 15.00 |
| L-1,4 Bomba-4 | 75 | 3 | 225.00 |
| Variador Nº5 | 5 | 3 | 15.00 |
| L-1,5 Bomba-5 | 75 | 3 | 225.00 |
| Variador Nº6 | 5 | 3 | 15.00 |
| L-1,6 Bomba-6(Res) | 75 | 3 | 225.00 |
| Total |  |  | 720 |

**P5ELEM1X50A2** m Manguera electrica 1 x 50 Al mm2 Apantallado
0 m × 7.36 (7.8 con costes indirectos) = 0.00

**P5ELEM1X70A** m Manguera electrica 1 x 70 Al mm2
20 m × 9.06 (9.6 con costes indirectos) = 192.00

| Medición | Uds. | Largo | Parcial |
|---|---|---|---|
| L-5 Alumb+Fuerza | 5 | 4 | 20.00 |
| Total |  |  | 20 |

**P5ELEM1X70A2** m Manguera electrica 1 x 70 Al mm2 Apantallado
5 m × 9.06 (9.6 con costes indirectos) = 48.00

| Medición | Uds. | Largo | Parcial |
|---|---|---|---|
| Varios s/ n obra ** | 1 | 5 | 5.00 |
| Total |  |  | 5 |

**P5ELEM1X95A2** m Manguera electrica 1 x 95 Al mm2 Apantallado
240 m × 12.46 (13.21 con costes indirectos) = 3170.40

| Medición | Uds. | Parcial |
|---|---|---|
| Variador Nº1 | 5 | 5.00 |
| L-1,1 Bomba-1 Pluvi | 75 | 75.00 |
| Variador Nº2 | 5 | 5.00 |
| L-1,2 Bomba-2 Pluvi | 75 | 75.00 |
| Variador Nº3 | 5 | 5.00 |
| L-1,3 Bomba-3 Pluvi | 75 | 75.00 |
| Total |  | 240 |

**P5ELEM1X120A2** m Manguera electrica 1 x 120 Al mm2 Apantallado
0 m × 17.94 (19.02 con costes indirectos) = 0.00

**P5ELEM1X150A2** m Manguera electrica 1 x 150 Al mm2 Apantallado
1440 m × 16.4 (17.38 con costes indirectos) = 25027.20

| Medición | Uds. | Largo | Ancho | Parcial |
|---|---|---|---|---|
| Variador Nº1 | 5 | 2 | 3 | 30.00 |
| L-1,1 Bomba-1 Pluvi | 75 | 2 | 3 | 450.00 |
| Variador Nº2 | 5 | 2 | 3 | 30.00 |
| L-1,2 Bomba-2 Pluvi | 75 | 2 | 3 | 450.00 |
| Variador Nº3 | 5 | 2 | 3 | 30.00 |
| L-1,3 Bomba-3 Pluvi | 75 | 2 | 3 | 450.00 |
| Total |  |  |  | 1440 |

**P5ELEM1X240A2** m Manguera electrica 1 x 240 Al mm2 Apantallado
0 m × 21.03 (22.29 con costes indirectos) = 0.00

**P5ELEM1X95A** m Manguera electrica 1 x 95 Al mm2
200 m × 10.84 (11.49 con costes indirectos) = 2298.00

| Medición | Uds. | Largo | Parcial |
|---|---|---|---|
| ACOMETIDA | 45 | 4 | 180.00 |
| L-1 Bombeo | 5 | 4 | 20.00 |
| Total |  |  | 200 |

**P5ELEM1X120A** m Manguera electrica 1 x 120 Al mm2
100 m × 16.02 (16.98 con costes indirectos) = 1698.00

| Medición | Uds. | Largo | Parcial |
|---|---|---|---|
| DERIVACION IND. | 5 | 4 | 20.00 |
| Generador | 20 | 4 | 80.00 |
| Total |  |  | 100 |

**P5ELEM1X150A** m Manguera electrica 1 x 150 Al mm2
0 m × 14.69 (15.57 con costes indirectos) = 0.00

**P5ELEM1X185A** m Manguera electrica 1 x 185 Al mm2
620 m × 15.64 (16.58 con costes indirectos) = 10279.60

| Medición | Uds. | Largo | Ancho | Parcial |
|---|---|---|---|---|
| ACOMETIDA | 45 | 4 | 3 | 540.00 |
| L-1 Bombeo | 5 | 4 | 4 | 80.00 |
| Total |  |  |  | 620 |

**P5ELEM1X240A** m Manguera electrica 1 x 240 Al mm2
400 m × 18.28 (19.38 con costes indirectos) = 7752.00

| Medición | Uds. | Largo | Ancho | Parcial |
|---|---|---|---|---|
| DERIVACION IND. | 5 | 4 | 4 | 80.00 |
| Generador | 20 | 4 | 4 | 320.00 |
| Total |  |  |  | 400 |

**P5ELEM95X54TT** m Manguera RZ 0,6/1 KV 3x95 mm2+54TT aéreo Al
0 m × 20.76 (22.01 con costes indirectos) = 0.00

**P5ELEM1X185A2** m Manguera electrica 1 x 185 Al mm2 Apantallado
0 m × 17.98 (19.06 con costes indirectos) = 0.00

###### A1.2.3.9.7 TOMA TIERRA DE LBT ( (GC) (31/01/2000)
Importe: 6127.66

**P5ELECTT0** ud Informe resultados ejecución toma tierra
1 ud × 91.66 (97.16 con costes indirectos) = 97.16

**P5ELETT1** ud Toma tierra alumbrado público con placa en arq.
0 ud × 61.32 (65 con costes indirectos) = 0.00

**P5ELETT2** ud Toma de tierra independiente con pica 200/14.3 Fe+Cu+arq. visita
2 ud × 87.83 (93.1 con costes indirectos) = 186.20

| Medición | Uds. | Parcial |
|---|---|---|
| EBAR | 2 | 2.00 |
| Nota: Trafo y generador medido a parte en otro |  |  |
| capítulo |  |  |
| Total |  | 2 |

**P5ELETT3** Ud Toma de tierra independiente con pica 250/18 Fe+Cu+arqueta vis
0 Ud × 89.66 (95.04 con costes indirectos) = 0.00

**P5ELETT7** ud Soldadura aluminotérmica
22 ud × 8.43 (8.94 con costes indirectos) = 196.68

| Medición | Uds. | Parcial |
|---|---|---|
| Varios | 2 | 2.00 |
| estructura | 10 | 10.00 |
| Conex | 10 | 10.00 |
| Total |  | 22 |

**P5ELETT10** ud Arq. polipropileno con tapa registrable
2 ud × 65.99 (69.95 con costes indirectos) = 139.90

| Medición | Uds. | Parcial |
|---|---|---|
| TT | 2 | 2.00 |
| Total |  | 2 |

**P5ARQLD6** ud Arqueta de registro 40x40x50 1/2 tapa FD
0 ud × 59.29 (62.85 con costes indirectos) = 0.00

**P5ELETT8** ud Conexión red tierras estructura metálica
2 ud × 150.19 (159.2 con costes indirectos) = 318.40

| Medición | Uds. | Parcial |
|---|---|---|
| Conex. escaleras | 2 | 2.00 |
| Total |  | 2 |

**P5ELETT9** ud Conexión red tierras estructura de hormigón
10 ud × 175.27 (185.79 con costes indirectos) = 1857.90

| Medición | Uds. | Parcial |
|---|---|---|
| C/10m | 10 | 10.00 |
| Total |  | 10 |

**P5ELEPRAAYOS** Ud Pararrayos ionizante - seguidor de campo tipo S/300 R=150
1 Ud × 1361.93 (1443.65 con costes indirectos) = 1443.65

**P5ELETT4A** m Cab. cobre des. 1x35 mm2 grap. muro
135 m × 6.14 (6.51 con costes indirectos) = 878.85

| Medición | Uds. | Largo | Parcial |
|---|---|---|---|
| EBAR | 1 | 105 | 105.00 |
| Varios conexiones | 15 | 2 | 30.00 |
| Total |  |  | 135 |

**P5ELETT4B** m Cab. cobre des. 1x50 mm2 grap. muro
10 m × 9.41 (9.97 con costes indirectos) = 99.70

| Medición | Uds. | Largo | Parcial |
|---|---|---|---|
| Varios s/n | 1 | 10 | 10.00 |
| Total |  |  | 10 |

**P5ELETT4C** m Cab. cobre des. 1x70 mm2 grap. muro
0 m × 7.07 (7.49 con costes indirectos) = 0.00

**P5ELETT5A** m Cab. cobre des. 1x35 mm2 en tubo+tubería PVC rig M25
106 m × 5.82 (6.17 con costes indirectos) = 654.02

| Medición | Uds. | Largo | Parcial |
|---|---|---|---|
| Conexiones cuadros y elementos |  |  |  |
| CCMs y cuadros | 12 | 3 | 36.00 |
| Tamiz | 2 | 5 | 10.00 |
| Compuertas | 5 | 5 | 25.00 |
| Desodoriz | 1 | 15 | 15.00 |
| Trituradoras y otros | 2 | 10 | 20.00 |
| Total |  |  | 106 |

**P5ELETT5B** m Cab. cobre des. 1x50 mm2 en tubo+tubería PVC rig M25
10 m × 8.65 (9.17 con costes indirectos) = 91.70

| Medición | Uds. | Largo | Parcial |
|---|---|---|---|
| Varis s/n | 1 | 10 | 10.00 |
| Total |  |  | 10 |

**P5ELETT6A** m Cab. cobre des. 1x35 mm2 en tubo+zanja
10 m × 6.3 (6.68 con costes indirectos) = 66.80

| Medición | Uds. | Largo | Parcial |
|---|---|---|---|
| Varios s/ n | 1 | 10 | 10.00 |
| Total |  |  | 10 |

**P5ELETT6B** m Cab. cobre des. 1x50 mm2 en tubo+zanaj
10 m × 9.12 (9.67 con costes indirectos) = 96.70

| Medición | Uds. | Largo | Parcial |
|---|---|---|---|
| Varios s/ n | 1 | 10 | 10.00 |
| Total |  |  | 10 |

###### A1.2.3.9.8 MECANISMOS ( (GC) (24/07/2013)
Importe: 2150.3

**P5ELEC01** ud Interruptor monopolar
6 ud × 6.23 (6.6 con costes indirectos) = 39.60

| Medición | Uds. | Parcial |
|---|---|---|
| Grupo | 1 | 1.00 |
| Trafo | 1 | 1.00 |
| EBAR | 4 | 4.00 |
| Total |  | 6 |

**P5ELEC02** ud Interruptor bipolar
6 ud × 10.68 (11.32 con costes indirectos) = 67.92

| Medición | Uds. | Parcial |
|---|---|---|
| Grupo | 1 | 1.00 |
| Trafo | 1 | 1.00 |
| EBAR | 4 | 4.00 |
| Total |  | 6 |

**P5ELEC03** ud Conmutador serie básica
6 ud × 6.23 (6.6 con costes indirectos) = 39.60

| Medición | Uds. | Parcial |
|---|---|---|
| Grupo | 1 | 1.00 |
| Trafo | 1 | 1.00 |
| EBAR | 4 | 4.00 |
| Total |  | 6 |

**P5ELEC04** ud Conmutadorde cruce
6 ud × 10.65 (11.29 con costes indirectos) = 67.74

| Medición | Uds. | Parcial |
|---|---|---|
| Grupo | 1 | 1.00 |
| Trafo | 1 | 1.00 |
| EBAR | 4 | 4.00 |
| Total |  | 6 |

**P5ELEC05** ud Doble interruptor
6 ud × 7.99 (8.47 con costes indirectos) = 50.82

| Medición | Uds. | Parcial |
|---|---|---|
| Varios s/n | 6 | 6.00 |
| Total |  | 6 |

**P5ELEC06** ud Doble conmutador
6 ud × 10.23 (10.84 con costes indirectos) = 65.04

| Medición | Uds. | Parcial |
|---|---|---|
| Varios s/n | 6 | 6.00 |
| Total |  | 6 |

**P5ELEC07** Ud Base enchufe 25 A monofásica
6 Ud × 25.91 (27.46 con costes indirectos) = 164.76

| Medición | Uds. | Parcial |
|---|---|---|
| Grupo | 1 | 1.00 |
| Trafo | 1 | 1.00 |
| EBAR | 4 | 4.00 |
| Total |  | 6 |

**P5ELEC08** ud Base de enchufe 16A monofásica
2 ud × 21.43 (22.72 con costes indirectos) = 45.44

| Medición | Uds. | Parcial |
|---|---|---|
| Varios | 2 | 2.00 |
| Total |  | 2 |

**P5ELEC09** ud Base de enchufe trifásica 16A
2 ud × 66.24 (70.21 con costes indirectos) = 140.42

| Medición | Uds. | Parcial |
|---|---|---|
| Varios | 2 | 2.00 |
| Total |  | 2 |

**P5ELE10** ud Caja EEXD con pulsador marcha y emergencia
0 ud × 94.21 (99.86 con costes indirectos) = 0.00

**P5ELECT1** ud Toma corr. 2P+T 32 A IP-66
4 ud × 135.03 (143.13 con costes indirectos) = 572.52

| Medición | Uds. | Parcial |
|---|---|---|
| Grupo | 1 | 1.00 |
| Trafo | 1 | 1.00 |
| EBAR | 2 | 2.00 |
| Total |  | 4 |

**P5ELECT2** ud Toma corr. 3P+T 32 A IP-66
4 ud × 164.79 (174.68 con costes indirectos) = 698.72

| Medición | Uds. | Parcial |
|---|---|---|
| Grupo | 1 | 1.00 |
| Trafo | 1 | 1.00 |
| EBAR | 2 | 2.00 |
| Total |  | 4 |

**P5ELECT3** ud Toma corr. 3P+N+T 32 A IP-66
1 ud × 186.53 (197.72 con costes indirectos) = 197.72

| Medición | Uds. | Parcial |
|---|---|---|
| EBAR | 1 | 1.00 |
| Total |  | 1 |

**P5ELECT4** ud Toma corr. 3P+N+T 16 A IP-55
0 ud × 140.85 (149.3 con costes indirectos) = 0.00

###### A1.2.3.9.9 ALUMBRADO (GC) (31/01/2000)
Importe: 16150.34

**P5ELEIL1X60LE** ud Lum. lineal 1x60W.LED estanca+Ip68
12 ud × 171.2 (181.47 con costes indirectos) = 2177.64

| Medición | Uds. | Parcial |
|---|---|---|
| Cámara seca | 4 | 4.00 |
| Cámara húmeda | 2 | 2.00 |
| Caneles | 2 | 2.00 |
| TT | 4 | 4.00 |
| Total |  | 12 |

**P5ELEIL1X61LE** ud Lum. lineal 1x60W.LED Ip65
11 ud × 153.28 (162.48 con costes indirectos) = 1787.28

| Medición | Uds. | Parcial |
|---|---|---|
| caseta grupo | 4 | 4.00 |
| Caseta trafo | 3 | 3.00 |
| aseta CCMs | 4 | 4.00 |
| Total |  | 11 |

**P5ELEILEMERG** ud Bloque auton. de emergencia 70-583 Lúm
7 ud × 57.11 (60.54 con costes indirectos) = 423.78

| Medición | Uds. | Parcial |
|---|---|---|
| caseta grupo | 1 | 1.00 |
| Caseta trafo | 2 | 2.00 |
| Cámara seca | 4 | 4.00 |
| Total |  | 7 |

**P5ELEI400LED** Ud Luminaria LEDs de 1x400 W IP67 estanca
0 Ud × 642.14 (680.67 con costes indirectos) = 0.00

**P5ELEI150LED** Ud Luminaria LEDs de 1x150 W IP67 estanca
0 Ud × 165.82 (175.77 con costes indirectos) = 0.00

**P5ELEI150WEXT** Ud Proyector IP 65, 150 W LED Montado sobre fachada+brazo
2 Ud × 196.17 (207.94 con costes indirectos) = 415.88

| Medición | Uds. | Parcial |
|---|---|---|
| caseta grupo | 1 | 1.00 |
| Caseta trafo | 1 | 1.00 |
| Total |  | 2 |

**P5ELEI200WEXT** ud Proyector IP 65, 200 W LED Montado sobre fachada+brazo
0 ud × 310.09 (328.7 con costes indirectos) = 0.00

**P5ELEI400WEXT** Ud Proyector IP 65, 400 W led. Montado sobre fachada
0 Ud × 358.05 (379.53 con costes indirectos) = 0.00

**P5ELEI400WX2** Ud Columna de 12 m + dos proyectores 400 W LED
0 Ud × 1547.77 (1640.64 con costes indirectos) = 0.00

**P5ELECFAR05** ud Columna 8m+ brazo150w led
12 ud × 891.96 (945.48 con costes indirectos) = 11345.76

| Medición | Uds. | Parcial |
|---|---|---|
| urbanización | 12 | 12.00 |
| Total |  | 12 |

**P5ELECFAR06** ud Columna 8m + brazo 200w led
0 ud × 1171.4 (1241.68 con costes indirectos) = 0.00

**P5ELECCGB1** Ud Centro de mando alumbrado público+protecciones+TT+tramitac.
0 Ud × 1011.45 (1072.14 con costes indirectos) = 0.00

##### A1.2.3.10 URBANIZACIÓN Y DRENAJE (GC) (29/06/2004)
Importe: 77009.1

###### A1.2.3.10.1 PAVIMENTOS (GC) (29/06/2004)
Importe: 35129.97

**P1MT08BASEZA1** m³ Zahorra artificial
538.23 m³ × 10.9 (11.55 con costes indirectos) = 6216.56

| Medición | Uds. | Largo | Alto | Parcial |
|---|---|---|---|---|
| S/ med CAD | 1 | 1589 | 0.3 |  |
|  |  | 328 | 0.3 |  |
| Recrecido de trafo hasta cota 4,0 s/ DPH | 1 | 22.4 | 0.3 |  |
| Recrecido de zona generacor y CCM hasta cota 4,0 s/ DPH | 1 | 182.7 | 0.3 |  |
| Total |  |  |  | 538.23 |

**P5PAVFRES** m²cm Fresado pavimentos+trabajos preparatorios
0 m²cm × 0.61 (0.65 con costes indirectos) = 0.00

**P5MBS12.5** m² MB 5cm AC16 surf D BC60/70 + emulsión ECI o ECR 100kg/m2
1555 m² × 6.07 (6.43 con costes indirectos) = 9998.65

| Medición | Uds. | Largo | Parcial |
|---|---|---|---|
| S/ med CAD | 1 | 1227 | 1227.00 |
|  | 1 | 328 | 328.00 |
| Total |  |  | 1555 |

**P5MBS20.5** m² MB 5cm AC22 bin S BC60/70 + emulsión ECI o ECR 100kg/m2
0 m² × 5.77 (6.12 con costes indirectos) = 0.00

**P5MBS20.7** m² MB 7 cm AC22 bin S BC50/70 + emulsión ECI o ECR 100kg/m2
1555 m² × 6.4 (6.78 con costes indirectos) = 10542.90

| Medición | Uds. | Largo | Parcial |
|---|---|---|---|
| S/ med CAD | 1 | 1227 | 1227.00 |
|  | 1 | 328 | 328.00 |
| Total |  |  | 1555 |

**P5MBG20.5** m² MB 5cm AC32 base G BC60/70 + emulsión ECI o ECR 100kg/m2
0 m² × 5.58 (5.91 con costes indirectos) = 0.00

**P5MBG20.7** m² MB 7cm AC32 base G BC60/70 + emulsión ECI o ECR 100kg/m2
0 m² × 6.16 (6.53 con costes indirectos) = 0.00

**P5MBS1S20G20A** m² Rep. MB 5cm AC16+10cm AC22+15 cm AC32G + Marcas vial
0 m² × 38.6 (40.92 con costes indirectos) = 0.00

**P5MBS1S20G20B** m² Reposición firme localizado 5cm S12+10cm S-20+Marcas viales
0 m² × 24.03 (25.47 con costes indirectos) = 0.00

**P5PAV1B** m² Pav. solado acerado baldosa 33x33x4+10 HM20
0 m² × 23.57 (24.98 con costes indirectos) = 0.00

**P5PAV1A** m² Pav. solado acerado baldosa 20x20+10 HM20
125.9 m² × 23.11 (24.5 con costes indirectos) = 3084.55

| Medición | Uds. | Largo | Ancho | Parcial |
|---|---|---|---|---|
| Recrecido de trafo hasta cota 4,0 s/ DPH | 1 | 22.4 |  | 22.40 |
| Recrecido de zona generacor y CCM hasta cota 4,0 s/ DPH | 1 | 182.7 |  | 182.70 |
|  | -3 | 4 | 6.6 | -79.20 |
| Total |  |  |  | 125.9 |

**P5PAV2A** m² Pav. adoquinado horm. color+10 cm HM-20+15 cm ZA1
0 m² × 24.81 (26.3 con costes indirectos) = 0.00

**P5PAV2B** m² Pav. adoquinado granitico+10 cm HM-20+15 cm ZA1
0 m² × 55.77 (59.12 con costes indirectos) = 0.00

**P5PAV3A** m² Pav. continuo hormigón impreso e=7 cm pigm+malla
0 m² × 20.17 (21.38 con costes indirectos) = 0.00

**P5PAV3B** m² Pav. continuo impreso e= 10 cm pig,emt+malla
0 m² × 24.47 (25.94 con costes indirectos) = 0.00

**P5PAV3C** m² Pav. continuo hormigón impreso e=15 cm pigm+malla
0 m² × 31.98 (33.9 con costes indirectos) = 0.00

**P5PAV5** m² Pav. solado acerado terrazo grano +15 HM20+20 ZA1
0 m² × 30.02 (31.82 con costes indirectos) = 0.00

**P5PAV7** m² Pav. solado acerado terrazo reliev. pulido +10 HM20+15 ZA1
0 m² × 27.7 (29.36 con costes indirectos) = 0.00

**P5PAV1D** m² Pav. solado acerado táctil abotonado+10 HM20+15 ZA1
0 m² × 34.57 (36.64 con costes indirectos) = 0.00

**P5PAV1C** m² Pav. solado acerado baldosa dim. multiple +10 HM20+15 ZA1
0 m² × 25.73 (27.27 con costes indirectos) = 0.00

**P5PAVHM20B** m² Pav.de hormigón HM-20 ruleteado, 15 cm en acerados+15 cm ZA1
0 m² × 19.28 (20.44 con costes indirectos) = 0.00

**P5PAVHF36** m² Pav. hormigón HF-4, 20 cm
0 m² × 17.81 (18.88 con costes indirectos) = 0.00

**P5PAVHM20A** m² Pav.hormigón magro 15 cm firmes
0 m² × 13.12 (13.91 con costes indirectos) = 0.00

**P5BORD1** m Bordillo hormigón 17x30
335 m × 12.5 (13.25 con costes indirectos) = 4438.75

| Medición | Uds. | Largo | Parcial |
|---|---|---|---|
| Bordilla camino acceso | 1 | 122 | 122.00 |
| Parking | 1 | 30 | 30.00 |
| Perímetro incluso remate contra muro | 1 | 108 | 108.00 |
|  | 1 | 25 | 25.00 |
|  | 1 | 50 | 50.00 |
| ** |  |  |  |
| Total |  |  | 335 |

**P5BORD2** m Bordillo granito 15x25x120 cm
0 m × 28.87 (30.6 con costes indirectos) = 0.00

**P5BORD3** m Bordillo prefabricado hormigón bicapa 9-10x20
0 m × 9.9 (10.49 con costes indirectos) = 0.00

**P6SÑL-002A** ud Señal triangular normal L=90 cm. Nivel1
3 ud × 81.91 (86.82 con costes indirectos) = 260.46

| Medición | Uds. | Parcial |
|---|---|---|
| Varios señalización acceso | 3 | 3.00 |
| Total |  | 3 |

**P6SÑL-003B** ud Señal cuadrada normal L=60 cm. Nivel1
2 ud × 85.17 (90.28 con costes indirectos) = 180.56

| Medición | Uds. | Parcial |
|---|---|---|
| Varios | 2 | 2.00 |
| Total |  | 2 |

**P6SÑL-010B** ud Señal. mod.nor. 150X34 cm Nivel2
3 ud × 86.26 (91.44 con costes indirectos) = 274.32

| Medición | Uds. | Parcial |
|---|---|---|
| Señalización | 3 | 3.00 |
| Total |  | 3 |

**P6SÑL-PINT10** m Marca vial continua y/o discontinua 10 cm
0 m × 0.89 (0.94 con costes indirectos) = 0.00

**P6SÑL-PINT15** m Marca vial continua y/o discontinua 15 cm
16 m × 1.15 (1.22 con costes indirectos) = 19.52

| Medición | Uds. | Largo | Parcial |
|---|---|---|---|
| Parking | 4 | 4 | 16.00 |
| Nota Resto no se considera necesario |  |  |  |
| Total |  |  | 16 |

**P6SÑL-PINTS** m² Simbolos y cebreados marcas viales
15 m² × 7.15 (7.58 con costes indirectos) = 113.70

| Medición | Uds. | Largo | Parcial |
|---|---|---|---|
| Varios señalización parking | 1 | 15 | 15.00 |
| Total |  |  | 15 |

###### A1.2.3.10.2 CERRAMIENTOS (GC) (20/07/2005)
Importe: 35098.3

**P5PUERTA1A** ud Puerta metálica 1 hoja 2.1x0.9+pint
1 ud × 139.21 (147.56 con costes indirectos) = 147.56

| Medición | Uds. | Parcial |
|---|---|---|
| Acceso desde calle a trafo | 1 | 1.00 |
| Total |  | 1 |

**P5PUERTA1B** ud Puerta metálica 2 hoja x2,0x3.0m acero galvanizado+pint
2 ud × 589.55 (624.92 con costes indirectos) = 1249.84

| Medición | Uds. | Parcial |
|---|---|---|
| Acceso calle | 1 | 1.00 |
| Acceso a alivio | 1 | 1.00 |
| Total |  | 2 |

**P5CERRAM1** m Cerramiento tipo-1 malla electrosold+ murete 0.80x0.35+ciment.
200 m × 88.71 (94.03 con costes indirectos) = 18806.00

| Medición | Uds. | Parcial |
|---|---|---|
| Perímetro afectado por obras |  |  |
| Afección de muro y obra de alivio zona oeste | 80 | 80.00 |
| Cerramiento exterior parcela sur-este*** | 120 | 120.00 |
| Total |  | 200 |

**P5CERRAM2** m Cerramiento tipo-2 Valla de D/T metálica
0 m × 23.88 (25.31 con costes indirectos) = 0.00

**P5CERRAM3** m Cerramiento t-3 malla 10x30x63 plastif+ murete 0.25x0.35+ciment.
108 m × 100.97 (107.03 con costes indirectos) = 11559.24

| Medición | Uds. | Largo | Parcial |
|---|---|---|---|
| Cara visible calle | 1 | 108 | 108.00 |
| Total |  |  | 108 |

**P5CERRAM4** m Cerramiento tipo-4 ganadero
0 m × 6.27 (6.65 con costes indirectos) = 0.00

**P41BARAND01** m Barandilla metálica galv.+pintura
53.28 m × 45.85 (48.6 con costes indirectos) = 2589.41

| Medición | Uds. | Largo | Ancho | Parcial |
|---|---|---|---|---|
| Zona trafo | 1 | 9.72 |  | 9.72 |
| Zona Generador +CCM | 1 | 34.56 |  | 34.56 |
| Escaleras | 3 | 1.5 | 2 | 9.00 |
| Total |  |  |  | 53.28 |

**P41ESC3** m Escalera inclinada met.galv 1.0m ancho + barandilla+ placas+estr
7.5 m × 93.87 (99.5 con costes indirectos) = 746.25

| Medición | Uds. | Largo | Parcial |
|---|---|---|---|
| Acceso a plataformas trafo | 2 | 1.5 | 3.00 |
| Acceso a Generador +CCM | 1 | 1.5 | 1.50 |
| Acceso a Tanque y EBAR | 1 | 1.5 | 1.50 |
| s/ nec | 1 | 1.5 | 1.50 |
| Total |  |  | 7.5 |

###### A1.2.3.10.3 DRENAJES Y PLUVIALES (GC) (15/09/2008)
Importe: 3490.72

**P1MT03A1** m³ Excavación localizadas roca+agotam+Tte vertedero
0 m³ × 12.01 (12.73 con costes indirectos) = 0.00

**P1MT03B1** m³ Excavación localizadas medio-duro+agotam+Tte vertedero
0 m³ × 3.86 (4.09 con costes indirectos) = 0.00

**P1MT04F** m³ Construcción cama de arena en tuberías
0 m³ × 13.33 (14.13 con costes indirectos) = 0.00

**P1MT04E** m³ Rellenos localizado con garbancillo 5/15
0 m³ × 9.66 (10.24 con costes indirectos) = 0.00

**P1MT04A** m³ Rellenos localizado con suelos proc. préstamo selec. 33 mm 95%PN
0 m³ × 5.06 (5.36 con costes indirectos) = 0.00

**P1MT04B** m³ Rellenos localizado con suelos proc. excav 150 mm 95%PN
0 m³ × 2.99 (3.17 con costes indirectos) = 0.00

**P1MT04D** m³ Rellenos localizado con material filtrante 40/80 95%PN
0 m³ × 11.03 (11.69 con costes indirectos) = 0.00

**P5BANDA250** m Banda de señalización Ancho: 250 mm PVC
0 m × 0.27 (0.29 con costes indirectos) = 0.00

**P5PAV4** m² Encachado piedra caliza+mortero
0 m² × 23.87 (25.3 con costes indirectos) = 0.00

**P3CUN-003** m Cuneta guarda revestida de hormigón
235 m × 10.94 (11.6 con costes indirectos) = 2726.00

| Medición | Uds. | Largo | Parcial |
|---|---|---|---|
| Cuneta-1 norte | 1 | 38 | 38.00 |
| Cuneta-2 sur y camino | 1 | 112 | 112.00 |
| Cuneta -3 sur | 1 | 10 | 10.00 |
| Cuneta perimetral muro ** | 1 | 65 | 65.00 |
| Conexiones plataforma a cuneta | 5 | 2 | 10.00 |
| Total |  |  | 235 |

**P3CUN-004** m Cuneta guarda o pie de talud sin revestir
0 m × 3.47 (3.68 con costes indirectos) = 0.00

**P3SCDN300** m Salvacuneta dn=300 HA icl. arqueta + zanja+relleno HM-20
0 m × 40.81 (43.26 con costes indirectos) = 0.00

**P3SCDN500** m Salvacuneta dn=500 HA icl. arqueta + zanja+relleno HM-20
7 m × 55.09 (58.4 con costes indirectos) = 408.80

**P3DREN110PVC** m Tubo dren PVC 110 mm corrugado+zanja+geotextil
0 m × 5.33 (5.65 con costes indirectos) = 0.00

**P3DREN200PVC** m Tubo dren PVC 200 mm corrugado+zanja+geotextil
0 m × 10.08 (10.68 con costes indirectos) = 0.00

**P3DREN250PVC** m Tubería PVC 250 mm dren+zanja+geotex.
0 m × 13.57 (14.38 con costes indirectos) = 0.00

**P4TUB200PVC** m Tubería PVC D=200 mm SN-8
0 m × 19.12 (20.27 con costes indirectos) = 0.00

**P4TUB315PVC** m Tubería PVC D=315 mm SN-8
0 m × 26.55 (28.14 con costes indirectos) = 0.00

**P4TUB400PVC** m Tubería PVC D=400 mm SN-8
0 m × 30.27 (32.09 con costes indirectos) = 0.00

**P4TUB500PVC** m Tubería PVC D=500 mm SN-8
0 m × 39.88 (42.27 con costes indirectos) = 0.00

**P5ARQLD1A** ud Arq. ladrillo 1pie DN1.2m+enfosc+tapa FD H<=2.5m
0 ud × 565.87 (599.82 con costes indirectos) = 0.00

**P5ARQLD1B** Ud Arq. ladrillo 1pie DN1.2m+enfosc+tapa FD H>2.5m y <4.0m
0 Ud × 959.09 (1016.64 con costes indirectos) = 0.00

**P3SUM1** ud Sumidero sifónico 30x50
0 ud × 173.43 (183.84 con costes indirectos) = 0.00

**P3SUM2** ud Sumidero sifónico 40x60
0 ud × 182.24 (193.17 con costes indirectos) = 0.00

**P3SUM3** m Sumidero lineal 30 cm de anchura+p.p. canal de recogida
6 m × 55.96 (59.32 con costes indirectos) = 355.92

| Medición | Uds. | Largo | Parcial |
|---|---|---|---|
| Acceso interior | 1 | 6 | 6.00 |
| Total |  |  | 6 |

**P4TUB60HA135** m Tubería hormigón armado junta elastomérica 135 Ø600
0 m × 48.68 (51.6 con costes indirectos) = 0.00

**P4TUB80HA135** m Tubería hormigón armado junta elastomérica 135 Ø800
0 m × 80.29 (85.11 con costes indirectos) = 0.00

**P4TUB100HA135** m Tubería hormigón armado junta elastomérica 135 Ø1000
0 m × 113.45 (120.26 con costes indirectos) = 0.00

**P4TUB120HA135** m Tubería hormigón armado junta elastomérica 135 Ø1200
0 m × 151.06 (160.12 con costes indirectos) = 0.00

**P1MT08GTX-002** m² Geotextil Geotesant-295gr/m2
0 m² × 1.69 (1.79 con costes indirectos) = 0.00

###### A1.2.3.10.4 RED RIEGO (GC) (14/04/2011)
Importe: 3290.11

**P1MT03A1** m³ Excavación localizadas roca+agotam+Tte vertedero
0 m³ × 12.01 (12.73 con costes indirectos) = 0.00

**P1MT03B1** m³ Excavación localizadas medio-duro+agotam+Tte vertedero
32.8 m³ × 3.86 (4.09 con costes indirectos) = 134.15

| Medición | Uds. | Largo | Ancho | Alto | Parcial |
|---|---|---|---|---|---|
| Varios | 1 | 80 | 0.4 | 0.4 | 12.80 |
|  | 1 | 95 | 0.4 | 0.4 | 15.20 |
|  | 1 | 30 | 0.4 | 0.4 | 4.80 |
| Total |  |  |  |  | 32.8 |

**P1MT04C** m³ Rellenos localizado con suelos proc. préstamo 150 mm 95%PN
32.8 m³ × 4.29 (4.55 con costes indirectos) = 149.24

| Medición | Uds. | Largo | Ancho | Alto | Parcial |
|---|---|---|---|---|---|
| Varios | 1 | 80 | 0.4 | 0.4 | 12.80 |
|  | 1 | 95 | 0.4 | 0.4 | 15.20 |
|  | 1 | 30 | 0.4 | 0.4 | 4.80 |
| Total |  |  |  |  | 32.8 |

**P1MT04B** m³ Rellenos localizado con suelos proc. excav 150 mm 95%PN
32.8 m³ × 2.99 (3.17 con costes indirectos) = 103.98

**P6TUBPE016.3** m Tubería de PE32 DN16PN3 riego +goteros
526 m × 0.89 (0.94 con costes indirectos) = 494.44

| Medición | Uds. | Largo | Parcial |
|---|---|---|---|
| Vallado perimetral | 1 | 336 | 336.00 |
| Ampliación a zonas verdes nuevas | 1 | 10 | 10.00 |
| tras demolición | 1 | 60 | 60.00 |
|  | 2 | 60 | 120.00 |
| Total |  |  | 526 |

**P6TUBPE025.6** m Tubería de PE32 DN25 PN6
0 m × 2.57 (2.72 con costes indirectos) = 0.00

**P6TUBPE032.6** m Tubería de PE32 DN32 PN6
110 m × 3 (3.18 con costes indirectos) = 349.80

| Medición | Uds. | Largo | Parcial |
|---|---|---|---|
| Red distribución y conexión a nuevas z. verdes | 1 | 70 | 70.00 |
|  | 1 | 20 | 20.00 |
|  | 1 | 20 | 20.00 |
| Total |  |  | 110 |

**P6TUBPE040.6** m Tubería de PE32 DN40 PN6
0 m × 3.07 (3.25 con costes indirectos) = 0.00

**P6TUBPE050.6** m Tubería de PE32 DN50 PN6
30 m × 3.41 (3.61 con costes indirectos) = 108.30

| Medición | Uds. | Largo | Parcial |
|---|---|---|---|
| red principal conexión | 1 | 30 | 30.00 |
| Total |  |  | 30 |

**P6TUBPE063.06** m Tubería de PE100 DN63 PN6
0 m × 2.6 (2.76 con costes indirectos) = 0.00

**P6ASPEM01** Ud Aspersor emergente impacto A=12 m 1/2"
14 Ud × 38.36 (40.66 con costes indirectos) = 569.24

| Medición | Uds. | Largo | Parcial |
|---|---|---|---|
| Zonas verdes | 1 | 4 | 4.00 |
|  | 1 | 4 | 4.00 |
|  | 1 | 6 | 6.00 |
| Total |  |  | 14 |

**P6HID01** Ud Hidrante incendios
0 Ud × 41.61 (44.11 con costes indirectos) = 0.00

**P6ELETV-01** Ud Electroválvula control de riego
6 Ud × 61.25 (64.93 con costes indirectos) = 389.58

| Medición | Uds. | Parcial |
|---|---|---|
| Sectorización | 6 | 6.00 |
| Total |  | 6 |

**P5ELEARQ0.4** Ud Arqueta la. registro 45x45x50 cm.
0 Ud × 77.78 (82.45 con costes indirectos) = 0.00

**P5ELETT10** ud Arq. polipropileno con tapa registrable
10 ud × 65.99 (69.95 con costes indirectos) = 699.50

| Medición | Uds. | Parcial |
|---|---|---|
| Varios valvulería de corte | 10 | 10.00 |
| Total |  | 10 |

**P4RSR02** ud Anillo gotero
40 ud × 2.3 (2.44 con costes indirectos) = 97.60

| Medición | Uds. | Largo | Parcial |
|---|---|---|---|
| Perímetro y zonas verdes arbolado | 1 | 40 | 40.00 |
| Total |  |  | 40 |

**P6PROGRI** Ud Programador de riego
1 Ud × 90.89 (96.34 con costes indirectos) = 96.34

**P6CONEXRIEG** Ud Conexión red de riego
1 Ud × 92.4 (97.94 con costes indirectos) = 97.94

##### A1.2.3.11 INSTALACIONES AUX. Y VARIOS (GC) (21/11/2011)
Importe: 13870.11

**P3EDIFFONT1** Ud Inst. fontanería ac. inox AISI316
1 Ud × 156.05 (165.41 con costes indirectos) = 165.41

| Medición | Uds. | Parcial |
|---|---|---|
| Recinto exterior | 1 | 1.00 |
| Total |  | 1 |

**P3EDIFFONT6** Ud Lavaojos emergencia (EBAR)
1 Ud × 1270.92 (1347.18 con costes indirectos) = 1347.18

**P7INC4** Ud Extin.Pol. ABC9Kg.EF34A-144B
1 Ud × 90.13 (95.54 con costes indirectos) = 95.54

| Medición | Uds. | Parcial |
|---|---|---|
| Sala CCMs | 1 | 1.00 |
| Nota: Trafo y generador incluidos en inst. elec |  |  |
| Total |  | 1 |

**P9VA15** ud Señal Corporativa pared 300x200mm
9 ud × 57.44 (60.89 con costes indirectos) = 548.01

| Medición | Uds. | Parcial |
|---|---|---|
| Sala CCms | 1 | 1.00 |
| Sala Desod | 2 | 2.00 |
| Nave | 6 | 6.00 |
| Total |  | 9 |

**P9VAR16** ud Señal Corporativa una cara c/ postes 1800x1110mm
2 ud × 217.83 (230.9 con costes indirectos) = 461.80

| Medición | Uds. | Parcial |
|---|---|---|
| Entrada | 1 | 1.00 |
| Interior urbanziación | 1 | 1.00 |
| Total |  | 2 |

**P9VAR1** ud Legalización y verificación de requerimientos CTE
1 ud × 2610.8 (2767.45 con costes indirectos) = 2767.45

**P9VAR2** Ud Legalización inst. incendios
1 Ud × 446.59 (473.39 con costes indirectos) = 473.39

**P9VAR3** Ud Legalización aparatos a presión
1 Ud × 2061.18 (2184.85 con costes indirectos) = 2184.85

**P9VAR4** Ud Legalización almacenamiento prod. químicos
1 Ud × 2061.18 (2184.85 con costes indirectos) = 2184.85

| Medición | Uds. | Parcial |
|---|---|---|
| Provisión desodorización | 1 | 1.00 |
| Total |  | 1 |

**P9VAR5** ud Tramitación REI
1 ud × 2404.7 (2548.98 con costes indirectos) = 2548.98

**P9VAR6** ud Manual de operaciones y mantenimiento
0 ud × 3091.75 (3277.26 con costes indirectos) = 0.00

**P9VAR7** ud Certificado RD1215/1997
1 ud × 1030.8 (1092.65 con costes indirectos) = 1092.65

| Medición | Uds. | Parcial |
|---|---|---|
| Toda la instalación | 1 | 1.00 |
| Total |  | 1 |

##### A1.2.3.12 REPOSICIÓN DE SERVICIO (GC) (31/01/2000)
Importe: 19137.66

###### A1.2.3.12.1 R.S. PAVIMENTOS (GC) (29/06/2004)
Importe: 2326.36

**P1MT06A** m³ Demolición muro o losa hormigón armado+tte+canon
0 m³ × 46.51 (49.3 con costes indirectos) = 0.00

**P1MT06B** m³ Demolición muro en masa o mamposteria+tte+canon
0 m³ × 28.51 (30.22 con costes indirectos) = 0.00

**P1MT06D** m³ Demolición pavimento de mezcla bituminosa+tte+canon
0 m³ × 14.07 (14.91 con costes indirectos) = 0.00

**P1MT06C** m² Demolición pavimento hormigón o acerado 40 cm espesor+tte+canon
50 m² × 6.28 (6.66 con costes indirectos) = 333.00

| Medición | Uds. | Largo | Ancho | Parcial |
|---|---|---|---|---|
| Afección acerado muro frontal | 1 | 50 | 1 | 50.00 |
| Incluye acometida LMT |  |  |  |  |
| Total |  |  |  | 50 |

**P1MT06G** m² Desmontado de pavimento de losa piedra o adoquín+tte+canon
0 m² × 16.31 (17.29 con costes indirectos) = 0.00

**P5PAVFRES** m²cm Fresado pavimentos+trabajos preparatorios
0 m²cm × 0.61 (0.65 con costes indirectos) = 0.00

**P5MBS12.5** m² MB 5cm AC16 surf D BC60/70 + emulsión ECI o ECR 100kg/m2
0 m² × 6.07 (6.43 con costes indirectos) = 0.00

**P5MBS12COLOR** m² MB 5cm AC16 COLOR+ECI o ECR 100kg/m2 s/ su ap
0 m² × 12.82 (13.59 con costes indirectos) = 0.00

**P5MBS20.5** m² MB 5cm AC22 bin S BC60/70 + emulsión ECI o ECR 100kg/m2
0 m² × 5.77 (6.12 con costes indirectos) = 0.00

**P5MBS20.7** m² MB 7 cm AC22 bin S BC50/70 + emulsión ECI o ECR 100kg/m2
0 m² × 6.4 (6.78 con costes indirectos) = 0.00

**P5MBG20.5** m² MB 5cm AC32 base G BC60/70 + emulsión ECI o ECR 100kg/m2
0 m² × 5.58 (5.91 con costes indirectos) = 0.00

**P5MBG20.7** m² MB 7cm AC32 base G BC60/70 + emulsión ECI o ECR 100kg/m2
0 m² × 6.16 (6.53 con costes indirectos) = 0.00

**P5MBS1S20G20A** m² Rep. MB 5cm AC16+10cm AC22+15 cm AC32G + Marcas vial
0 m² × 38.6 (40.92 con costes indirectos) = 0.00

**P5MBS1S20G20B** m² Reposición firme localizado 5cm S12+10cm S-20+Marcas viales
0 m² × 24.03 (25.47 con costes indirectos) = 0.00

**P1MT08BASEZA1** m³ Zahorra artificial
0 m³ × 10.9 (11.55 con costes indirectos) = 0.00

**P5PAVHF36** m² Pav. hormigón HF-4, 20 cm
0 m² × 17.81 (18.88 con costes indirectos) = 0.00

**P5PAVHM20A** m² Pav.hormigón magro 15 cm firmes
0 m² × 13.12 (13.91 con costes indirectos) = 0.00

**P4HG-002B** m³ Hormigón HM-20/B/20/IIa Elementos horizontales y verticales
0 m³ × 55.85 (59.2 con costes indirectos) = 0.00

**P4ETT-002** kg Acero B-500-S
0 kg × 1.32 (1.4 con costes indirectos) = 0.00

**P5BORD1** m Bordillo hormigón 17x30
50 m × 12.5 (13.25 con costes indirectos) = 662.50

| Medición | Uds. | Largo | Parcial |
|---|---|---|---|
| Afección acerado muro frontal | 1 | 50 | 50.00 |
| Total |  |  | 50 |

**P5BORD2** m Bordillo granito 15x25x120 cm
0 m × 28.87 (30.6 con costes indirectos) = 0.00

**P5BORD3** m Bordillo prefabricado hormigón bicapa 9-10x20
0 m × 9.9 (10.49 con costes indirectos) = 0.00

**P5PAV1A** m² Pav. solado acerado baldosa 20x20+10 HM20
50 m² × 23.11 (24.5 con costes indirectos) = 1225.00

| Medición | Uds. | Largo | Ancho | Parcial |
|---|---|---|---|---|
| Afección acerado muro frontal | 1 | 50 | 1 | 50.00 |
| Total |  |  |  | 50 |

**P5PAV1B** m² Pav. solado acerado baldosa 33x33x4+10 HM20
0 m² × 23.57 (24.98 con costes indirectos) = 0.00

**P5PAV1C** m² Pav. solado acerado baldosa dim. multiple +10 HM20+15 ZA1
0 m² × 25.73 (27.27 con costes indirectos) = 0.00

**P5PAV1D** m² Pav. solado acerado táctil abotonado+10 HM20+15 ZA1
0 m² × 34.57 (36.64 con costes indirectos) = 0.00

**P5PAV2A** m² Pav. adoquinado horm. color+10 cm HM-20+15 cm ZA1
0 m² × 24.81 (26.3 con costes indirectos) = 0.00

**P5PAV2B** m² Pav. adoquinado granitico+10 cm HM-20+15 cm ZA1
0 m² × 55.77 (59.12 con costes indirectos) = 0.00

**P5PAVHM20B** m² Pav.de hormigón HM-20 ruleteado, 15 cm en acerados+15 cm ZA1
0 m² × 19.28 (20.44 con costes indirectos) = 0.00

**P5PAV3C** m² Pav. continuo hormigón impreso e=15 cm pigm+malla
0 m² × 31.98 (33.9 con costes indirectos) = 0.00

**P5PAV3B** m² Pav. continuo impreso e= 10 cm pig,emt+malla
0 m² × 24.47 (25.94 con costes indirectos) = 0.00

**P5PAV3A** m² Pav. continuo hormigón impreso e=7 cm pigm+malla
0 m² × 20.17 (21.38 con costes indirectos) = 0.00

**P5PAV5** m² Pav. solado acerado terrazo grano +15 HM20+20 ZA1
0 m² × 30.02 (31.82 con costes indirectos) = 0.00

**P5PAV6** m² Pav.para uso industrial .inc.:lim., fresado o ch
0 m² × 13.32 (14.12 con costes indirectos) = 0.00

**P5PAV7** m² Pav. solado acerado terrazo reliev. pulido +10 HM20+15 ZA1
0 m² × 27.7 (29.36 con costes indirectos) = 0.00

**P6SÑL-001** ud Desmontaje y reposición de señal con poste nuevo+placa
1 ud × 55.53 (58.86 con costes indirectos) = 58.86

| Medición | Uds. | Parcial |
|---|---|---|
| Conex. LMT | 1 | 1.00 |
| Total |  | 1 |

**P6SÑL-002A** ud Señal triangular normal L=90 cm. Nivel1
0 ud × 81.91 (86.82 con costes indirectos) = 0.00

**P6SÑL-003B** ud Señal cuadrada normal L=60 cm. Nivel1
0 ud × 85.17 (90.28 con costes indirectos) = 0.00

**P6SÑL-010B** ud Señal. mod.nor. 150X34 cm Nivel2
0 ud × 86.26 (91.44 con costes indirectos) = 0.00

**P6SÑL-PINT10** m Marca vial continua y/o discontinua 10 cm
50 m × 0.89 (0.94 con costes indirectos) = 47.00

| Medición | Uds. | Largo | Parcial |
|---|---|---|---|
| varios perímetro afectado construcción muro | 1 | 50 | 50.00 |
| Total |  |  | 50 |

**P6SÑL-PINT15** m Marca vial continua y/o discontinua 15 cm
0 m × 1.15 (1.22 con costes indirectos) = 0.00

**P6SÑL-PINTS** m² Simbolos y cebreados marcas viales
0 m² × 7.15 (7.58 con costes indirectos) = 0.00

**P6RSBIONDA1** m Levantado y reposición de barrera de seguridad bionda
0 m × 14.32 (15.18 con costes indirectos) = 0.00

**P5MBDTS1** m² Doble tratamiento superficial+emulsión ECI 100kg/m2
0 m² × 3.37 (3.57 con costes indirectos) = 0.00

###### A1.2.3.12.2 R.S. CONDUCCIONES (GC) (01/09/2005)
Importe: 5432.95

**P4RSV1A** ud Sostenimiento cruce sin rep. serv.DN=<500
0 ud × 288.08 (305.36 con costes indirectos) = 0.00

**P4RSV1B** ud Sostenimiento cruce sin rep. serv. grandes: LMT y tub.DN>500
0 ud × 694.04 (735.68 con costes indirectos) = 0.00

**P4RSV2** ud Corte programado servicio aguas
6 ud × 390.09 (413.5 con costes indirectos) = 2481.00

| Medición | Uds. | Parcial |
|---|---|---|
| Conexión de colectores | 3 | 3.00 |
| Desvío provisional | 3 | 3.00 |
| Total |  | 6 |

**P4RSSFIBC1** m Demolición y gest. residuos conduc. fibrocemento DN<1200
10 m × 46.78 (49.59 con costes indirectos) = 495.90

| Medición | Uds. | Largo | Parcial |
|---|---|---|---|
| S/ nec. desconocimiento en EDAR | 1 | 10 | 10.00 |
| Total |  |  | 10 |

**P4RSS1A** m Dem, desmont y retirada tubería riego de varios diámetros
0 m × 4.18 (4.43 con costes indirectos) = 0.00

**P4RSS1B** m Dem, desmont y retirada tubería saneam y/o abast DN <=500
196.17 m × 11.81 (12.52 con costes indirectos) = 2456.05

| Medición | Uds. | Largo | Parcial |
|---|---|---|---|
| desvío provisionale conexionados | 1 | 114.4 | 114.40 |
|  | 1 | 38.69 | 38.69 |
|  | 1 | 43.08 | 43.08 |
| Nota las tuberías y mediciones de tierras incluidas en |  |  |  |
| capítulo de colector de conexión |  |  |  |
| Desmontaje de todas las líneas de agua y demolición |  |  |  |
| incluida en capítulo de demolición y adecuación de EDAR |  |  |  |
| Total |  |  | 196.17 |

**P1MT03A1** m³ Excavación localizadas roca+agotam+Tte vertedero
0 m³ × 12.01 (12.73 con costes indirectos) = 0.00

**P1MT03B1** m³ Excavación localizadas medio-duro+agotam+Tte vertedero
0 m³ × 3.86 (4.09 con costes indirectos) = 0.00

**P1MT03G1** m³ Excavación de desmontes suelos + Tte a terraplén o vertedero
0 m³ × 4.05 (4.29 con costes indirectos) = 0.00

**P1MT04C** m³ Rellenos localizado con suelos proc. préstamo 150 mm 95%PN
0 m³ × 4.29 (4.55 con costes indirectos) = 0.00

**P1MT03H** m³ Excavación de escollera existente+acopio+post. colocacion
0 m³ × 16.46 (17.45 con costes indirectos) = 0.00

**P1MT03I** m² Entibación zanjas y pozos blindada o monocodal
0 m² × 9.46 (10.03 con costes indirectos) = 0.00

**P1MT04F** m³ Construcción cama de arena en tuberías
0 m³ × 13.33 (14.13 con costes indirectos) = 0.00

**P1MT04A** m³ Rellenos localizado con suelos proc. préstamo selec. 33 mm 95%PN
0 m³ × 5.06 (5.36 con costes indirectos) = 0.00

**P1MT04B** m³ Rellenos localizado con suelos proc. excav 150 mm 95%PN
0 m³ × 2.99 (3.17 con costes indirectos) = 0.00

**P1MT04E** m³ Rellenos localizado con garbancillo 5/15
0 m³ × 9.66 (10.24 con costes indirectos) = 0.00

**P1MT04D** m³ Rellenos localizado con material filtrante 40/80 95%PN
0 m³ × 11.03 (11.69 con costes indirectos) = 0.00

**P5BANDA250** m Banda de señalización Ancho: 250 mm PVC
0 m × 0.27 (0.29 con costes indirectos) = 0.00

**P6TUBPE063.16** m Tubería de PE100 DN63 PN16
0 m × 4.3 (4.56 con costes indirectos) = 0.00

**P6TUBPE090.16** m Tubería de PE100 DN90 PN16
0 m × 6.35 (6.73 con costes indirectos) = 0.00

**P6TUBPE110.16** m Tubería de PE100 DN110 PN16
0 m × 8.93 (9.47 con costes indirectos) = 0.00

**P6TUBPE125.16** m Tubería de PE100 DN125PN16
0 m × 11.33 (12.01 con costes indirectos) = 0.00

**P6TUBPE160.16** m Tubería de PE100 DN160PN16
0 m × 17.67 (18.73 con costes indirectos) = 0.00

**P4RSAPE50.16** m Reposición tub. DN50mm PE-100/16+arq+valv.+excav+rellenos
0 m × 38.11 (40.4 con costes indirectos) = 0.00

**P4RSAPE75.16** m Reposición tub. DN75mm PE-100/16+arq+valv.+excav+rellenos
0 m × 42.53 (45.08 con costes indirectos) = 0.00

**P4RSAPE90.16** m Reposición tub. DN90mm PE-100/16+arq+valv.+excav+rellenos
0 m × 44.5 (47.17 con costes indirectos) = 0.00

**P4RSAPE110.16** m Reposición tub. DN110mm PE-100/16+arq+valv.+excav+rellenos
0 m × 47.78 (50.65 con costes indirectos) = 0.00

**P4RSAPE125.16** m Reposición tub. DN125mm PE-100/16+arq+valv.+excav+rellenos
0 m × 50.18 (53.19 con costes indirectos) = 0.00

**P4RSAPE160.16** m Reposición tub. DN160mm PE-100/16+arq+valv.+excav+rellenos
0 m × 56.52 (59.91 con costes indirectos) = 0.00

**P4RSAFD200** m Reposición tub. DN200mm FD +arq+valv.+excav+rellenos
0 m × 72.97 (77.35 con costes indirectos) = 0.00

**P4RSAFD250** m Reposición tub. DN250mm FD +arq+valv.+excav+rellenos
0 m × 84.57 (89.64 con costes indirectos) = 0.00

**P4RSAFD300** m Reposición tub. DN300mm FD +arq+valv.+excav+rellenos
0 m × 97.14 (102.97 con costes indirectos) = 0.00

**P4RSAFD400** m Reposición tub. DN400mm FD +arq+valv.+excav+rellenos
0 m × 156.81 (166.22 con costes indirectos) = 0.00

**P4RSAFD500** m Reposición tub. DN500mm FD +arq+valv.+excav+rellenos
0 m × 208.91 (221.44 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P6VC.060.16** ud Válvula compuerta ø 50/60 mm, 16 atm, instalada
0 ud × 64.2 (68.05 con costes indirectos) = 0.00

**P6VC.080.16** ud Válvula compuerta ø 80 mm, 16 atm, instalada
0 ud × 72.57 (76.92 con costes indirectos) = 0.00

**P6VC.100.16** ud Válvula compuerta ø 100 mm, 16 atm, instalada
0 ud × 155.78 (165.13 con costes indirectos) = 0.00

**P6VC.125.16** ud Válvula compuerta ø 125 mm, 16 atm, instalada
0 ud × 228.1 (241.79 con costes indirectos) = 0.00

**P6VM.250.16** ud Válvula mariposa ø 250 mm, 16 atm, instalada. Manual
0 ud × 785.12 (832.23 con costes indirectos) = 0.00

**P6VM.300.16** ud Válvula mariposa ø 300 mm, 16 atm, instalada. Manual
0 ud × 1231.15 (1305.02 con costes indirectos) = 0.00

**P6CD.080.16** ud Carrete desmontaje DN80 PN16
0 ud × 49.23 (52.18 con costes indirectos) = 0.00

**P6CD.100.16** ud Carrete desmontaje DN100 PN16
0 ud × 69.69 (73.87 con costes indirectos) = 0.00

**P6CD.125.16** ud Carrete desmontaje DN125 PN16
0 ud × 112.19 (118.92 con costes indirectos) = 0.00

**P6CD.150.16** ud Carrete desmontaje DN150PN16
0 ud × 146.18 (154.95 con costes indirectos) = 0.00

**P6CD.200.16** ud Carrete desmontaje DN200 PN16
0 ud × 176.13 (186.7 con costes indirectos) = 0.00

**P6CD.250.16** ud Carrete desmontaje DN250 PN16
0 ud × 195.53 (207.26 con costes indirectos) = 0.00

**P6CD.300.16** ud Carrete desmontaje DN 300 PN16
0 ud × 269.38 (285.54 con costes indirectos) = 0.00

**P6PM125INX** ud Carrete pasamuros 125 mm AISI 316 brida-brida
0 ud × 137.89 (146.16 con costes indirectos) = 0.00

**P6PM150INX** ud Carrete pasamuros 150mm AIS I316 brida-brida
0 ud × 165.91 (175.86 con costes indirectos) = 0.00

**P6PM200INX** ud Carrete pasamuros 200mm AISI 316 brida-brida
0 ud × 197.43 (209.28 con costes indirectos) = 0.00

**P6PM250INX** ud Carrete pasamuros 250mm AISI 316 brida-brida
0 ud × 204.84 (217.13 con costes indirectos) = 0.00

**P6PM300INX** ud Carrete pasamuros 300mm AISI316 brida-brida
0 ud × 238.71 (253.03 con costes indirectos) = 0.00

**P6PM400INX** ud Carrete pasamuros 400mm AISI316 brida-brida
0 ud × 289.09 (306.44 con costes indirectos) = 0.00

**P6PM500INX** ud Carrete pasamuros 500mm AISI316 brida-brida
0 ud × 396.46 (420.25 con costes indirectos) = 0.00

**P6VENT.050.16** ud Ventosa trifuncional DN50 mm PN16
0 ud × 199.38 (211.34 con costes indirectos) = 0.00

**P6VENT.080.16** ud Ventosa trifuncional DN80 mm PN16
0 ud × 361.87 (383.58 con costes indirectos) = 0.00

**P6VENT.100.16** ud Ventosa trifuncional DN100 mm PN16
0 ud × 585.48 (620.61 con costes indirectos) = 0.00

**TUB.FD.150A** m Tubería de FD DN150 C40+pp piezas+J. Flex
0 m × 24.04 (25.48 con costes indirectos) = 0.00

**TUB.FD.250A** m Tubería de FD DN250 C40+pp piezas+J. Flex
0 m × 58.55 (62.06 con costes indirectos) = 0.00

**TUB.FD.250B** m Tubería de FD DN250 C40+pp piezas+J. Flex+Rev poliuret
0 m × 73.23 (77.62 con costes indirectos) = 0.00

**TUB.FD.250C** m Tubería de FD DN250 C40+pp piezas+acerrojada
0 m × 65.32 (69.24 con costes indirectos) = 0.00

**TUB.FD.300A** m Tubería de FD DN300 C40+pp piezas+J. Flex
0 m × 62.08 (65.8 con costes indirectos) = 0.00

**TUB.FD.300B** m Tubería de FD DN300 C40+pp piezas+J. Flex+Rev poliuret
0 m × 78.11 (82.8 con costes indirectos) = 0.00

**TUB.FD.300C** m Tubería de FD DN300 C40+pp piezas+acerrojada
0 m × 69.47 (73.64 con costes indirectos) = 0.00

**TUB.FD.350A** m Tubería de FD DN350 C30+pp piezas+J. Flex
0 m × 78.67 (83.39 con costes indirectos) = 0.00

**TUB.FD.350B** m Tubería de FD DN350 C30+pp piezas+J. Flex+Rev poliuret
0 m × 99.36 (105.32 con costes indirectos) = 0.00

**TUB.FD.350C** m Tubería de FD DN350 C30+pp piezas+acerrojada
0 m × 88.22 (93.51 con costes indirectos) = 0.00

**TUB.FD.400A** m Tubería de FD DN400 C30+pp piezas+J. Flex
0 m × 93.62 (99.24 con costes indirectos) = 0.00

**TUB.FD.400B** m Tubería de FD DN400 C30+pp piezas+J. Flex+Rev poliuret
0 m × 120.11 (127.32 con costes indirectos) = 0.00

**TUB.FD.400C** m Tubería de FD DN400 C30+pp piezas+acerrojada
0 m × 105.86 (112.21 con costes indirectos) = 0.00

**TUB.FD.500A** m Tubería de FD DN500 C30+pp piezas+J. Flex
0 m × 133.68 (141.7 con costes indirectos) = 0.00

**TUB.FD.500B** m Tubería de FD DN500 C30+pp piezas+J. Flex+Rev poliuret
0 m × 173.3 (183.7 con costes indirectos) = 0.00

**TUB.FD.500C** m Tubería de FD DN500 C30+pp piezas+acerrojada
0 m × 151.97 (161.09 con costes indirectos) = 0.00

**TUB.FD.600A** m Tubería de FD DN600 C30+pp piezas+J. Flex
0 m × 171.93 (182.25 con costes indirectos) = 0.00

**TUB.FD.600B** m Tubería de FD DN600 C30+pp piezas+J. Flex+Rev poliuret
0 m × 225.24 (238.75 con costes indirectos) = 0.00

**TUB.FD.600C** m Tubería de FD DN600 C30+pp piezas+acerrojada
0 m × 196.54 (208.33 con costes indirectos) = 0.00

###### A1.2.3.12.3 R.S. SANEAMIENTO Y PLUVIALES (GC) (27/06/2000)
Importe: 2095.79

**P3CUN-003** m Cuneta guarda revestida de hormigón
0 m × 10.94 (11.6 con costes indirectos) = 0.00

**P3CUN-004** m Cuneta guarda o pie de talud sin revestir
0 m × 3.47 (3.68 con costes indirectos) = 0.00

**P1MT01A** m² Desbroce y limpieza con med mec.(baja densidad arbórea)
0 m² × 0.19 (0.2 con costes indirectos) = 0.00

**P1MT02A** m² Excavación de tierra vegetal de 35 cm
0 m² × 0.26 (0.28 con costes indirectos) = 0.00

**P1MT02B** m² Extendido de tierra vegetal procedente excav/acopio 35 cm
0 m² × 0.27 (0.29 con costes indirectos) = 0.00

**P1MT03A1** m³ Excavación localizadas roca+agotam+Tte vertedero
0 m³ × 12.01 (12.73 con costes indirectos) = 0.00

**P1MT03B1** m³ Excavación localizadas medio-duro+agotam+Tte vertedero
0 m³ × 3.86 (4.09 con costes indirectos) = 0.00

**P1MT03G1** m³ Excavación de desmontes suelos + Tte a terraplén o vertedero
0 m³ × 4.05 (4.29 con costes indirectos) = 0.00

**P1MT04F** m³ Construcción cama de arena en tuberías
0 m³ × 13.33 (14.13 con costes indirectos) = 0.00

**P1MT04A** m³ Rellenos localizado con suelos proc. préstamo selec. 33 mm 95%PN
0 m³ × 5.06 (5.36 con costes indirectos) = 0.00

**P1MT04B** m³ Rellenos localizado con suelos proc. excav 150 mm 95%PN
0 m³ × 2.99 (3.17 con costes indirectos) = 0.00

**P1MT03I** m² Entibación zanjas y pozos blindada o monocodal
0 m² × 9.46 (10.03 con costes indirectos) = 0.00

**P1MT06F** m³ Corte junta de diamante apertura de hueco
0 m³ × 83.93 (88.97 con costes indirectos) = 0.00

**P5ARQP-1D** m³ Losa cierre pozo pref DN 1000
0 m³ × 41.39 (43.87 con costes indirectos) = 0.00

**P4RSV1A** ud Sostenimiento cruce sin rep. serv.DN=<500
0 ud × 288.08 (305.36 con costes indirectos) = 0.00

**P4RSV1B** ud Sostenimiento cruce sin rep. serv. grandes: LMT y tub.DN>500
0 ud × 694.04 (735.68 con costes indirectos) = 0.00

**P4RSV2** ud Corte programado servicio aguas
0 ud × 390.09 (413.5 con costes indirectos) = 0.00

**P4RSSFIBC1** m Demolición y gest. residuos conduc. fibrocemento DN<1200
0 m × 46.78 (49.59 con costes indirectos) = 0.00

**P4RSS1A** m Dem, desmont y retirada tubería riego de varios diámetros
0 m × 4.18 (4.43 con costes indirectos) = 0.00

**P4RSS1B** m Dem, desmont y retirada tubería saneam y/o abast DN <=500
0 m × 11.81 (12.52 con costes indirectos) = 0.00

**P4RSS2** m Dem, desmont y retirada tubería saneam y/o abast. DN>300 (19/10/2010)
41 m × 21.31 (22.59 con costes indirectos) = 926.19
Localización, demolición, desmontaje programado y retirada de tuberia de abastecimiento y/o saneamiento de diámetro >300mm, incluyendo operaciones asociadas a la demolición , carga y transporte a vertedero de sobrantes, canon de vertido y operaciones auxiliares de bypass provisional para mantenimiento de servicio durante las operaciones de conexionado. Unidad totalmente terminada

| Código | Ud | Descripción | Rendimiento | Precio | Importe |
|---|---|---|---|---|---|
| MAO-001 | h | Cuadrilla "A" | 0.02 | 42 | 0.84 |
| MAQ-001A | h | Camión grúa- pluma corto | 0.01 | 26.27 | 0.26 |
| MAQ-002A3 | h | Retroexcavadora de orugas hidráulica 101/130 cv | 0.1 | 44.28 | 4.43 |
| MAQ-004A3 | h | Camión basculante 4x4 16 t. | 0.4 | 31.53 | 12.61 |
| MAQ-006A | h | Compresor 31/70 CV, 2 martillos, s/MO | 0.1 | 3.73 | 0.37 |
| MAQ-013NF4 | día | Bombas achique 90 m3/h Hm=22mca o similar | 0.001 | 14.52 | 0.01 |
| MAQ-012 | día | Día alquiler de generador de c.a. | 0.001 | 9.31 | 0.01 |
| MAQ-013NF3 | kW-h | Generador y consumo energético | 1 | 0.09 | 0.09 |
| OTRO-CANON1 | m³ | Canon vertido+clasif.residuos+RCD (excav o demolic) | 1 | 2.69 | 2.69 |
|  |  | Total |  |  | 21.31 |

| Medición | Uds. | Largo | Parcial |
|---|---|---|---|
| Tubería de vertido a cauce | 1 | 20 | 20.00 |
| Retirada de desvío provisinal | 1 | 21 | 21.00 |
| Nota: la demolición de la EDAR y líneas de agua, ... |  |  |  |
| incluido en capítulo a parte |  |  |  |
| Total |  |  | 41 |

**P4RSP2** ud Demolición y retirada arqueta pluviales y sumideros
0 ud × 31.96 (33.88 con costes indirectos) = 0.00

**P1MT06D** m³ Demolición pavimento de mezcla bituminosa+tte+canon
0 m³ × 14.07 (14.91 con costes indirectos) = 0.00

**P1MT06C** m² Demolición pavimento hormigón o acerado 40 cm espesor+tte+canon
0 m² × 6.28 (6.66 con costes indirectos) = 0.00

**P1MT06B** m³ Demolición muro en masa o mamposteria+tte+canon
2.5 m³ × 28.51 (30.22 con costes indirectos) = 75.55

| Medición | Uds. | Largo | Parcial |
|---|---|---|---|
| Varios conexión arqueta y cruzamiento | 1 | 1.5 | 1.50 |
| Conex. desvío provisional | 1 | 1 | 1.00 |
| Total |  |  | 2.5 |

**P1MT06A** m³ Demolición muro o losa hormigón armado+tte+canon
5 m³ × 46.51 (49.3 con costes indirectos) = 246.50

| Medición | Uds. | Largo | Parcial |
|---|---|---|---|
| Embocadura de alivio existente | 1 | 5 | 5.00 |
| Total |  |  | 5 |

**P4RSTUB0.3PVC** m Reposición de tubería PVC-315, incl excav+rellenos
0 m × 44.61 (47.29 con costes indirectos) = 0.00

**P4RSTUB0.5PVC** m Reposición de tubería PVC-500, incl excav+rellenos
0 m × 67.72 (71.78 con costes indirectos) = 0.00

**P4RSTUB0.6PVC** m Reposición de tubería PVC-630, incl excav+rellenos
0 m × 77.4 (82.04 con costes indirectos) = 0.00

**P5ARQLD1A** ud Arq. ladrillo 1pie DN1.2m+enfosc+tapa FD H<=2.5m
0 ud × 565.87 (599.82 con costes indirectos) = 0.00

**P5ARQLD1B** Ud Arq. ladrillo 1pie DN1.2m+enfosc+tapa FD H>2.5m y <4.0m
0 Ud × 959.09 (1016.64 con costes indirectos) = 0.00

**P5ARQPREF1** ud Arqueta prefabricada 1.0x1.0x2,5+ tapa FD+pates+rellenos
0 ud × 429.86 (455.65 con costes indirectos) = 0.00

**P4PATE01** ud Pate polipropileno
0 ud × 4.57 (4.84 con costes indirectos) = 0.00

**P5ARQPREF2** ud Arqueta prefabricada 1.0x1.0x4.0+ tapa FD+pates+rellenos
0 ud × 918.68 (973.8 con costes indirectos) = 0.00

**P4TAPA60C250** ud Tapa registro fundición, circular Ø 60 cm clase C-250
0 ud × 91.96 (97.48 con costes indirectos) = 0.00

**P4TAPA60D400P** ud Tapa registro PRFV, circular Ø 60 cm o cuadrada clase D-400
0 ud × 84.09 (89.14 con costes indirectos) = 0.00

**P4TAPA60C250A** ud Tapa registro fundición, circular Ø 60 cm clase C-250 acerrojada
0 ud × 133.8 (141.83 con costes indirectos) = 0.00

**P4TAPA60D400A** ud Tapa registro fundición, circular Ø 60 cm clase D-400 acerrojada
0 ud × 148.13 (157.02 con costes indirectos) = 0.00

**P5ARQCONEX** ud Conexión sanemiento y/o pluviales a arqueta/ estruct. exist.+byp
0 ud × 435.57 (461.7 con costes indirectos) = 0.00

**P4RSS3** ud Acometida domiciliaria
0 ud × 360.54 (382.17 con costes indirectos) = 0.00

**P4RSS5A** ud Cegado arqueta o tuberías mediante tape y hormigonado
2 ud × 112.27 (119.01 con costes indirectos) = 238.02

| Medición | Uds. | Parcial |
|---|---|---|
| Varios alivio | 2 | 2.00 |
| Conjunto de cagados incluido en capítulo de demolición |  |  |
| Total |  | 2 |

**P4RSS5B** ud Cegado de tuberías con brida ciega cualq. diam.
0 ud × 220.14 (233.35 con costes indirectos) = 0.00

**P3SUM1** ud Sumidero sifónico 30x50
0 ud × 173.43 (183.84 con costes indirectos) = 0.00

**P3SUM2** ud Sumidero sifónico 40x60
0 ud × 182.24 (193.17 con costes indirectos) = 0.00

**P3SUM3** m Sumidero lineal 30 cm de anchura+p.p. canal de recogida
0 m × 55.96 (59.32 con costes indirectos) = 0.00

**P3EDIF101B** m Banda de señalización Ancho: 250 mm PVC
0 m × 26.99 (28.61 con costes indirectos) = 0.00

**P3EDIF.002** m² Enfoscado maestreado y fratasado
0 m² × 14.2 (15.05 con costes indirectos) = 0.00

**P1MT10B1** día Bypass y bombeo gran caudal 90 m3/h
5 día × 73.85 (78.28 con costes indirectos) = 391.40

| Medición | Uds. | Parcial |
|---|---|---|
| Conex. desvío provisional | 5 | 5.00 |
| Total |  | 5 |

**P1MT10B2** día Bypass y bombeo gran caudal 180 m3/h
0 día × 105.2 (111.51 con costes indirectos) = 0.00

| Medición | Largo | Alto | Parcial |
|---|---|---|---|
| Rto tramos largos incl p.p. arquetas+grandes excav. =6- 4m/día |  |  |  |
| 1+745 a 1+910 incl arquetas+ hinca | 0.25 | 165 |  |
| Total |  |  | 0 |

**P1MT10B3** día Bypass y bombeo gran caudal 320 m3/h
0 día × 175.81 (186.36 con costes indirectos) = 0.00

**P1MT10B4** día Bypass y bombeo gran caudal 720 m3/h
0 día × 301.8 (319.91 con costes indirectos) = 0.00

**P1MT10B5** día Bypass y bombeo gran caudal 1080m3/h
0 día × 397.83 (421.7 con costes indirectos) = 0.00

**P1MT10B6** día Bypass y bombeo aguas residuales y pluviales 1800 m3/h
0 día × 597.29 (633.13 con costes indirectos) = 0.00

**P4HG-001A** m³ Hormigón HM-12.5/p/20/IIa
0 m³ × 40.72 (43.16 con costes indirectos) = 0.00

**P4HG-002B** m³ Hormigón HM-20/B/20/IIa Elementos horizontales y verticales
0 m³ × 55.85 (59.2 con costes indirectos) = 0.00

**P1MT08BASEZA1** m³ Zahorra artificial
0 m³ × 10.9 (11.55 con costes indirectos) = 0.00

**P4TUB315PVC** m Tubería PVC D=315 mm SN-8
0 m × 26.55 (28.14 con costes indirectos) = 0.00

**P4TUB500PVC** m Tubería PVC D=500 mm SN-8
0 m × 39.88 (42.27 con costes indirectos) = 0.00

**P3SCDN300** m Salvacuneta dn=300 HA icl. arqueta + zanja+relleno HM-20
0 m × 40.81 (43.26 con costes indirectos) = 0.00

**P3SCDN500** m Salvacuneta dn=500 HA icl. arqueta + zanja+relleno HM-20
0 m × 55.09 (58.4 con costes indirectos) = 0.00

**P1MT03H** m³ Excavación de escollera existente+acopio+post. colocacion
12.5 m³ × 16.46 (17.45 con costes indirectos) = 218.13

| Medición | Uds. | Largo | Ancho | Alto | Parcial |
|---|---|---|---|---|---|
| Varios vertido alivio existente** | 1 | 5 | 5 | 0.5 | 12.50 |
| Total |  |  |  |  | 12.5 |

**P1MT08ESC100** m³ Escollera 100 Kg careada
0 m³ × 13.56 (14.37 con costes indirectos) = 0.00

**P1MT08ESC150** m³ Escollera 150 Kg careada
0 m³ × 14.57 (15.44 con costes indirectos) = 0.00

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
0 m² × 1.69 (1.79 con costes indirectos) = 0.00

**P4TUB80HA135** m Tubería hormigón armado junta elastomérica 135 Ø800
0 m × 80.29 (85.11 con costes indirectos) = 0.00

**P4HG-002A** m³ Hormigón HL-150/P/20 Elementos horizontales y verticales
0 m³ × 46.19 (48.96 con costes indirectos) = 0.00

**P4HG-002C** m³ Hormigón HM-20/B/20/III y IV-Qb SR horizontales y verticales
0 m³ × 57.65 (61.11 con costes indirectos) = 0.00

**P4HG-004A2H** m³ Hormigón HA-30/B/20/IV+Qb+SR soleras, cimentaciones, forjados
0 m³ × 77.3 (81.94 con costes indirectos) = 0.00

**P4HG-004A2V** m³ Hormigón HA-30/B/20/IV+Qb SR muros, alzados, pilares y vigas
0 m³ × 84.97 (90.07 con costes indirectos) = 0.00

**P4ETT-002** kg Acero B-500-S
0 kg × 1.32 (1.4 con costes indirectos) = 0.00

**P4ETT-004A-E2** m² Encof/desenc. muros y paramentos RECTOS y VISTOS
0 m² × 20.86 (22.11 con costes indirectos) = 0.00

**P4ETT-004E-E1** m² Encof/desenc. Cimientos OCULTOS
0 m² × 13.55 (14.36 con costes indirectos) = 0.00

###### A1.2.3.12.4 R.S. CERRAMIENTOS (GC) (20/07/2005)
Importe: 5678.47

**P1MT06K** m² Demolición muro bloque o ladrillo
0 m² × 4.89 (5.18 con costes indirectos) = 0.00

**P1MT06B** m³ Demolición muro en masa o mamposteria+tte+canon
134.4 m³ × 28.51 (30.22 con costes indirectos) = 4061.57

| Medición | Uds. | Largo | Ancho | Alto | Parcial |
|---|---|---|---|---|---|
| Cimiento cerramiento exisnte | 1 | 336 | 0.3 | 0.5 | 50.40 |
|  | 1 | 336 | 0.5 | 0.5 | 84.00 |
| *** |  |  |  |  |  |
| Total |  |  |  |  | 134.4 |

**P5CERRAM0D** m Reposición de cerramiento muro mampuesto
0 m × 53.04 (56.22 con costes indirectos) = 0.00

**P5MAMP1** m³ Mampostería ordinaria piedra caliza/pizarra/granito en muros
0 m³ × 65.41 (69.33 con costes indirectos) = 0.00

**P5CERRAM0A** m Desmontaje de cerramiento metálico, vallado y barandillas.
336 m × 3.86 (4.09 con costes indirectos) = 1374.24

| Medición | Uds. | Largo | Parcial |
|---|---|---|---|
| Cerramiento existente | 1 | 336 | 336.00 |
| Total |  |  | 336 |

**P5CERRAM1** m Cerramiento tipo-1 malla electrosold+ murete 0.80x0.35+ciment.
0 m × 88.71 (94.03 con costes indirectos) = 0.00

**P5CERRAM2** m Cerramiento tipo-2 Valla de D/T metálica
0 m × 23.88 (25.31 con costes indirectos) = 0.00

**P5CERRAM4** m Cerramiento tipo-4 ganadero
0 m × 6.27 (6.65 con costes indirectos) = 0.00

**P5CERRAM2B** m Cerramiento reja tubo metálica+ murete hormigón HA25+ciment. 2m
0 m × 95.47 (101.2 con costes indirectos) = 0.00

**P3EDIF012B** m² Fab. Bloq. split 40x20x20 dos caras color
0 m² × 33.28 (35.28 con costes indirectos) = 0.00

**P4HG-002B** m³ Hormigón HM-20/B/20/IIa Elementos horizontales y verticales
0 m³ × 55.85 (59.2 con costes indirectos) = 0.00

**P4ETT-002** kg Acero B-500-S
0 kg × 1.32 (1.4 con costes indirectos) = 0.00

**P5PUERTA1A** ud Puerta metálica 1 hoja 2.1x0.9+pint
0 ud × 139.21 (147.56 con costes indirectos) = 0.00

**P5PUERTA1B** ud Puerta metálica 2 hoja x2,0x3.0m acero galvanizado+pint
0 ud × 589.55 (624.92 con costes indirectos) = 0.00

**P5DESMMOB01** ud Desmontaje y reposición mobiliario urbano+cimentación
2 ud × 114.46 (121.33 con costes indirectos) = 242.66

| Medición | Uds. | Parcial |
|---|---|---|
| Varios delante de vallado y accesos | 2 | 2.00 |
| Total |  | 2 |

###### A1.2.3.12.5 R.S. ALUMBRADO (GC) (31/01/2000)
Importe: 1799.36

**P5ELEC03ALUMB** ud Pyto. tramitación alumbrado público+tasas conexión
0 ud × 763.8 (809.63 con costes indirectos) = 0.00

**P5ELEBTALUMB** Ud Legalización de alumbrado público+OCA´s
0 Ud × 467.83 (495.9 con costes indirectos) = 0.00

**P4RSV1D** m Demolición y retirada de conductos y cableados inst. subterranea
50 m × 4.56 (4.83 con costes indirectos) = 241.50

| Medición | Uds. | Largo | Parcial |
|---|---|---|---|
| Alumbrado público frontal | 1 | 50 | 50.00 |
| Total |  |  | 50 |

**P4RSV1A** ud Sostenimiento cruce sin rep. serv.DN=<500
0 ud × 288.08 (305.36 con costes indirectos) = 0.00

**P4RSV1B** ud Sostenimiento cruce sin rep. serv. grandes: LMT y tub.DN>500
0 ud × 694.04 (735.68 con costes indirectos) = 0.00

**P5ELECFAR01A** Ud Desmontaje y montaje columnas H<8.0m. aprovechando base+arq+tt
3 Ud × 120.68 (127.92 con costes indirectos) = 383.76

| Medición | Uds. | Parcial |
|---|---|---|
| Afección muro frontal cerramiento | 3 | 3.00 |
| Total |  | 3 |

**P5ELECFAR02A** ud Desmontaje y post. montaje farolas H<8.0m + base+ arqu+TT
0 ud × 333.13 (353.12 con costes indirectos) = 0.00

**P5ELECFAR01B** Ud Desmontaje y montaje columnas H>8.0m. aprovechando base+arq+tt
0 Ud × 143.18 (151.77 con costes indirectos) = 0.00

**P5ELECFAR02B** ud Desmontaje y post. montaje farolas H>8.0m + base+ arqu+TT
0 ud × 357.96 (379.44 con costes indirectos) = 0.00

**P5ELECFAR05** ud Columna 8m+ brazo150w led
0 ud × 891.96 (945.48 con costes indirectos) = 0.00

**P35RALUM02** m Canaliz alumbrado conducto Ø90 mm+tendido línea elec.4x6mm2+TT
0 m × 18.63 (19.75 con costes indirectos) = 0.00

**P5ELE110X4** m Can. cama arena PVC 110x4 (calzadas) 0.4x1.0m
0 m × 19.24 (20.39 con costes indirectos) = 0.00

**P5ELE90X1** m Can.tubo cam arena PVC 90x1 (calzadas) 0.4x1.0m
0 m × 7.13 (7.56 con costes indirectos) = 0.00

**P5ELE90X2** m Can. cama arena PVC 90x2 (calzadas) 0.4x1.0m
50 m × 8.1 (8.59 con costes indirectos) = 429.50

| Medición | Uds. | Largo | Parcial |
|---|---|---|---|
| Alumbrado afectado | 1 | 50 | 50.00 |
| Total |  |  | 50 |

**P5ELECCGB1** Ud Centro de mando alumbrado público+protecciones+TT+tramitac.
0 Ud × 1011.45 (1072.14 con costes indirectos) = 0.00

**P5ARQLD6** ud Arqueta de registro 40x40x50 1/2 tapa FD
3 ud × 59.29 (62.85 con costes indirectos) = 188.55

| Medición | Uds. | Parcial |
|---|---|---|
| VArios alumbrado | 3 | 3.00 |
| Total |  | 3 |

**P5ARQLD4B** Ud Arqueta de registro 60x60x60 1/2 tapa FD
0 Ud × 112.93 (119.71 con costes indirectos) = 0.00

**P5ELE40PVC** m tubo. eléctricidad Polímero term libre de halógenos ríg M40
0 m × 1.58 (1.67 con costes indirectos) = 0.00

**P35RALUM03** m Realización de conexiónes tipo M3
0 m × 42 (44.52 con costes indirectos) = 0.00

**P5ELEM4X2.5TT** m Manguera electrica 4 x 2.5 + TT2.5 mm2 Cu
0 m × 4.89 (5.18 con costes indirectos) = 0.00

**P5ELEM4X1.5TT** m Manguera electrica 4 x 1.5 + TT1.5 mm2 Cu
0 m × 4.44 (4.71 con costes indirectos) = 0.00

**P5ELEM4X6TT** m Manguera electrica 4 x 6 + TT6 mm2 Cu
57.5 m × 8.06 (8.54 con costes indirectos) = 491.05

| Medición | Uds. | Largo | Parcial |
|---|---|---|---|
| Tendido alumbrado afectado | 1 | 50 | 50.00 |
|  | 3 | 2.5 | 7.50 |
| Total |  |  | 57.5 |

**P5ELETT1** ud Toma tierra alumbrado público con placa en arq.
1 ud × 61.32 (65 con costes indirectos) = 65.00

| Medición | Uds. | Parcial |
|---|---|---|
| Varios alumbrado afectado | 1 | 1.00 |
| Total |  | 1 |

**P5ELETT2** ud Toma de tierra independiente con pica 200/14.3 Fe+Cu+arq. visita
0 ud × 87.83 (93.1 con costes indirectos) = 0.00

###### A1.2.3.12.6 R.S. FUNCIONAL EDAR (GC) (26/06/2013)
Importe: 1804.73

**P4RSEDAR1A** ud Localización y sostenimiento servicios EDAR Guadacorte
0 ud × 6983.8 (7402.83 con costes indirectos) = 0.00

**P4RSEDAR1B** ud Localización y sostenimiento servicios EDAR S. Roque
0 ud × 5237.85 (5552.12 con costes indirectos) = 0.00

**P4RSEDAR1C** ud Localización y sostenimiento servicios EDAR S. Guadarranque
0 ud × 2793.52 (2961.13 con costes indirectos) = 0.00

**P4RSEDAR2A** ud Reposición de líneas y conductos afectados EDAR Guadacorte
1 ud × 1702.58 (1804.73 con costes indirectos) = 1804.73

**P4RSEDAR2B** ud Reposición de líneas y conductos afectados EDAR S. Roque
0 ud × 3136.33 (3324.51 con costes indirectos) = 0.00

**P4RSEDAR2C** ud Reposición de líneas y conductos afectados EDAR S. Guadarranque
0 ud × 4659.69 (4939.27 con costes indirectos) = 0.00

**P4RSEDAR3C** ud Retirada y reposición temporal de cuadros eléctricos EDAR Guadar
0 ud × 6272.67 (6649.03 con costes indirectos) = 0.00

**P4RSEDAR4C** ud Retirada y rep de instalac. de tratamiento de fangos EDAR Guadar
0 ud × 19714.09 (20896.94 con costes indirectos) = 0.00

##### A1.2.3.13 DEMOLICIÓN Y ADECUACIÓN EDAR EXISTENTE (GC) (14/06/2005)
Importe: 165264.64

**P-102AMB-PL01** m² Preparación del terreno y laboreo mecánico
3881 m² × 0.18 (0.19 con costes indirectos) = 737.39

| Medición | Uds. | Largo | Parcial |
|---|---|---|---|
| Zonas verdes | 1 | 3436 | 3436.00 |
|  | 1 | 260 | 260.00 |
|  | 1 | 185 | 185.00 |
| Total |  |  | 3881 |

**P-102AMBPL12** m² Formación cesped rústico<5000 m2 (13/04/2009)
3881 m² × 1.71 (1.81 con costes indirectos) = 7024.61
Formación de césped por siembra de una mezcla de 3 especies rústicas, a determinar por la Dirección de Obra, en superficies menores de 5.000 m2., incluso la limpieza del terreno, laboreo con dos pases de motocultor cruzados y abonado de fondo, rastrillado y retirada de todo material de tamaño superior a 2 cm., distribución de la semilla, tapado con mantillo y primer riego.

| Código | Ud | Descripción | Rendimiento | Precio | Importe |
|---|---|---|---|---|---|
| MAO-006 | h | Peón especialista | 0.03 | 16.72 | 0.50 |
| MAO-007 | h | Peón general | 0.05 | 16.6 | 0.83 |
| MAQ-102AMB | h. | Motocultor 60/80 cm. (maquinaria; 13/04/2009) | 0.025 | 3.41 | 0.09 |
| MATP28DA070 | m³ | Mantillo limpio cribado | 0.007 | 19.57 | 0.14 |
| MATP28MP010 | kg | Mezcla sem.césped rústico 3 vari (material; 13/04/2009) | 0.04 | 2.7 | 0.11 |
| MAT8PT159 | kg | Abono NPK lenta lib. 3-6 meses | 0.025 | 1.78 | 0.04 |
|  |  | Total |  |  | 1.71 |

| Medición | Uds. | Largo | Parcial |
|---|---|---|---|
| Zonas verdes | 1 | 3436 | 3436.00 |
|  | 1 | 260 | 260.00 |
|  | 1 | 185 | 185.00 |
| Total |  |  | 3881 |

**P1MT03B1** m³ Excavación localizadas medio-duro+agotam+Tte vertedero
0 m³ × 3.86 (4.09 con costes indirectos) = 0.00

**P1MT03G1** m³ Excavación de desmontes suelos + Tte a terraplén o vertedero
0 m³ × 4.05 (4.29 con costes indirectos) = 0.00

**P1MT05A** m³ Formación de terraplén suelo adecuado préstamo 95% PN
2290.5 m³ × 3.59 (3.81 con costes indirectos) = 8726.81

| Medición | Uds. | Largo | Ancho | Parcial |
|---|---|---|---|---|
| relleno de huecos generados |  |  |  |  |
| Edificio | 1 | 308 | 1.5 | 462.00 |
| Pretratamiento | 1 | 90 | 1.5 | 135.00 |
| Biológico | 1 | 393 | 1.5 | 589.50 |
| decantador | 1 | 160 | 2 | 320.00 |
| Eras y otros | 1 | 50 | 1 | 50.00 |
|  | 1 | 25 | 1 | 25.00 |
|  | 1 | 40 | 1 | 40.00 |
| Pavimento | 1 | 958 | 0.3 | 287.40 |
| Varios y arquetas | 0.2 | 1908 |  | 381.60 |
| Total |  |  |  | 2290.5 |

**P1MT08BASEZA1** m³ Zahorra artificial
0 m³ × 10.9 (11.55 con costes indirectos) = 0.00

**P4RSSLIMP1A** Ud Proyecto de demolición de EDAR, tasas y permisos
1 Ud × 3763.6 (3989.42 con costes indirectos) = 3989.42

**P1MT06H** m3 Demolición edific. medios mecánicos
397.5 m3 × 12.67 (13.43 con costes indirectos) = 5338.43

| Medición | Uds. | Largo | Alto | Parcial |
|---|---|---|---|---|
| Edifio de control | 1 | 65 | 4.5 | 292.50 |
| Edificio adosado a decantación | 1 | 30 | 3.5 | 105.00 |
| Total |  |  |  | 397.5 |

**P1MT06A** m³ Demolición muro o losa hormigón armado+tte+canon
1691.92 m³ × 46.51 (49.3 con costes indirectos) = 83411.66

| Medición | Uds. | Largo | Ancho | Parcial |
|---|---|---|---|---|
| Pretratamiento |  |  |  |  |
| Limpieza y relleno s/ proyecto | 1 | 15 |  | 15.00 |
| HA s/ pyto | 1 | 48 |  | 48.00 |
| Ladrillos formación peldaños | 1 | 11 | 0.5 | 5.50 |
| Bombeo | 1 | 4.5 |  | 4.50 |
|  | 1 | 22 |  | 22.00 |
| Desarenador | 1 | 49 |  | 49.00 |
|  | 1 | 66 |  | 66.00 |
| EScaleras y ladrillos | 1 | 25 | 0.3 | 7.50 |
| Aireación y biológico | 1 | 52 |  | 52.00 |
|  | 1 | 495 |  | 495.00 |
| Varios | 1 | 20 | 0.3 | 6.00 |
| Decantador | 1 | 11.2 |  | 11.20 |
|  | 1 | 195 |  | 195.00 |
| Digestor | 1 | 12 |  | 12.00 |
|  | 1 | 134 |  | 134.00 |
|  | 1 | 13 | 0.2 | 2.60 |
| Cloración | 1 | 3 |  | 3.00 |
|  | 1 | 24 |  | 24.00 |
|  | 1 | 44 | 0.3 | 13.20 |
| Eras | 1 | 9 |  | 9.00 |
|  | 1 | 18 |  | 18.00 |
| Canal | 1 | 4 |  | 4.00 |
| Obras de fábrica edificaciones**** | 1 | 34 |  | 34.00 |
|  | 1 | 175.75 |  | 175.75 |
|  | 1 | 3.67 |  | 3.67 |
| Arquetas y otros asociados | 0.2 | 1410 |  | 282.00 |
| Total |  |  |  | 1691.92 |

**P1MT06B** m³ Demolición muro en masa o mamposteria+tte+canon
106 m³ × 28.51 (30.22 con costes indirectos) = 3203.32

| Medición | Uds. | Largo | Ancho | Alto | Parcial |
|---|---|---|---|---|---|
| Varios | 1 | 10 |  |  | 10.00 |
| Bordillo | 1 | 640 | 0.3 | 0.5 | 96.00 |
| Total |  |  |  |  | 106 |

**P1MT06K** m² Demolición muro bloque o ladrillo
12 m² × 4.89 (5.18 con costes indirectos) = 62.16

| Medición | Uds. | Largo | Ancho | Alto | Parcial |
|---|---|---|---|---|---|
| Varios | 1 | 20 | 0.3 | 2 | 12.00 |
| Total |  |  |  |  | 12 |

**P1MT06C** m² Demolición pavimento hormigón o acerado 40 cm espesor+tte+canon
75 m² × 6.28 (6.66 con costes indirectos) = 499.50

| Medición | Uds. | Largo | Ancho | Parcial |
|---|---|---|---|---|
| Varios | 1 | 15 | 5 | 75.00 |
| Total |  |  |  | 75 |

**P1MT06D** m³ Demolición pavimento de mezcla bituminosa+tte+canon
958 m³ × 14.07 (14.91 con costes indirectos) = 14283.78

| Medición | Uds. | Largo | Parcial |
|---|---|---|---|
| Urbanización | 1 | 958 | 958.00 |
| Total |  |  | 958 |

**P4RSSLIMP7A** Ud Limpieza y retirada de fangos EDAR Los Barrios
0 Ud × 5892.4 (6245.94 con costes indirectos) = 0.00

**P4RSSLIMP7B** Ud Limpieza y retirada de fangos EDAR Guadacorte
1 Ud × 6115.2 (6482.11 con costes indirectos) = 6482.11

**P4RSSLIMP7C** Ud Limpieza y retirada de fangos EDAR S. Roque
0 Ud × 4076.8 (4321.41 con costes indirectos) = 0.00

**P4RSSLIMP7D** Ud Limpieza y retirada de fangos EDAR S. Guadarranque
0 Ud × 2946.2 (3122.97 con costes indirectos) = 0.00

**P4RSSLIMP7E** Ud Limpieza y retirada de fangos EDAR Carteya
0 Ud × 1301.9 (1380.01 con costes indirectos) = 0.00

**P4RSSLIMP8A** Ud Limpieza, retirada, y desmontaje equipos EDAR los Barrios
0 Ud × 5675.2 (6015.71 con costes indirectos) = 0.00

**P4RSSLIMP8B** Ud Limpieza, retirada, y desmontaje equipos EDAR los Guadacorte
1 Ud × 6212.86 (6585.63 con costes indirectos) = 6585.63

**P4RSSLIMP8C** Ud Limpieza, retirada, y desmontaje equipos EDAR S. Roque
0 Ud × 4510.28 (4780.9 con costes indirectos) = 0.00

**P4RSSLIMP8D** Ud Limpieza, retirada, y desmontaje equipos EDAR Guadarranque
0 Ud × 4124.94 (4372.44 con costes indirectos) = 0.00

**P4RSSLIMP8E** Ud Limpieza, retirada, y desmontaje equipos EDAR Carteya
0 Ud × 1705.48 (1807.81 con costes indirectos) = 0.00

**P4RSSLIMP9A** Ud Limpieza, retirada, y desmontaje instalac electric EDAR Los Barr
0 Ud × 4568.37 (4842.47 con costes indirectos) = 0.00

**P4RSSLIMP9B** Ud Limpieza, retirada, y desmontaje instalac electric EDAR Guadacor
1 Ud × 4837.19 (5127.42 con costes indirectos) = 5127.42

**P4RSSLIMP9C** Ud Limpieza, retirada, y desmontaje instalac electric EDAR S. Roque
0 Ud × 3941.1 (4177.57 con costes indirectos) = 0.00

**P4RSSLIMP9D** Ud Limpieza, retirada, y desmontaje instalac electric EDAR Guadarra
0 Ud × 3582.66 (3797.62 con costes indirectos) = 0.00

**P4RSSLIMP9E** Ud Limpieza, retirada, y desmontaje instalac electric EDAR Carteya
0 Ud × 1521.65 (1612.95 con costes indirectos) = 0.00

**P4RSSLIMP10A** Ud Limpieza, retirada, y desmontaje conducciones EDAR Los Barr
0 Ud × 5733.29 (6077.29 con costes indirectos) = 0.00

**P4RSSLIMP10B** Ud Limpieza, retirada, y desmontaje conducciones EDAR Guadacorte
1 Ud × 5760.19 (6105.8 con costes indirectos) = 6105.80

**P4RSSLIMP10C** Ud Limpieza, retirada, y desmontaje conducciones EDAR San Roque
0 Ud × 5580.97 (5915.83 con costes indirectos) = 0.00

**P4RSSLIMP10D** Ud Limpieza, retirada, y desmontaje conducciones EDAR Guadarranque
0 Ud × 4595.27 (4870.99 con costes indirectos) = 0.00

**P4RSSLIMP10E** Ud Limpieza, retirada, y desmontaje conducciones EDAR Carteya
0 Ud × 1548.55 (1641.46 con costes indirectos) = 0.00

**P4RSSFIBC1** m Demolición y gest. residuos conduc. fibrocemento DN<1200
180 m × 46.78 (49.59 con costes indirectos) = 8926.20

| Medición | Uds. | Largo | Parcial |
|---|---|---|---|
| Provisión tuberías fibrocemento | 1 | 180 | 180.00 |
| Nota tratamiento especial |  |  |  |
| Total |  |  | 180 |

**P4RSS5A** ud Cegado arqueta o tuberías mediante tape y hormigonado
40 ud × 112.27 (119.01 con costes indirectos) = 4760.40

| Medición | Uds. | Parcial |
|---|---|---|
| Varios rellenos hormigonados | 40 | 40.00 |
| Total |  | 40 |

**P5MBS12.5** m² MB 5cm AC16 surf D BC60/70 + emulsión ECI o ECR 100kg/m2
0 m² × 6.07 (6.43 con costes indirectos) = 0.00

**P5MBS20.7** m² MB 7 cm AC22 bin S BC50/70 + emulsión ECI o ECR 100kg/m2
0 m² × 6.4 (6.78 con costes indirectos) = 0.00

#### A1.2.4. EBAR Y TT SAN ROQUE (19/11/1998)
Importe: 4322831.72

##### A1.2.4.1. TRABAJOS PREVIOS Y MOV. TIERRAS EBAR y TT (SR) (01/01/2004)
Importe: 659931.68

**P1MT06A** m³ Demolición muro o losa hormigón armado+tte+canon
139.7 m³ × 46.51 (49.3 con costes indirectos) = 6887.21

| Medición | Uds. | Largo | Ancho | Alto | Parcial |
|---|---|---|---|---|---|
| Varios cimentaciones edif. EDAR Guadarranque y otros |  |  |  |  |  |
| necesarios para ejecución de TT | 1 | 65 | 0.5 |  | 32.50 |
|  | 1 | 3 | 3 | 0.5 | 4.50 |
| Eras secado | 1 | 142 |  | 0.4 | 56.80 |
|  | 4 | 7 | 1.5 | 0.3 | 12.60 |
|  | 1 | 22 | 1.5 | 0.3 | 9.90 |
| Varios arquetas asociadas | 0.2 | 117 |  |  | 23.40 |
| Total |  |  |  |  | 139.7 |

**P1MT06B** m³ Demolición muro en masa o mamposteria+tte+canon
0 m³ × 28.51 (30.22 con costes indirectos) = 0.00

**P1MT06K** m² Demolición muro bloque o ladrillo
0 m² × 4.89 (5.18 con costes indirectos) = 0.00

**P1MT06C** m² Demolición pavimento hormigón o acerado 40 cm espesor+tte+canon
0 m² × 6.28 (6.66 con costes indirectos) = 0.00

**P1MT06D** m³ Demolición pavimento de mezcla bituminosa+tte+canon
0 m³ × 14.07 (14.91 con costes indirectos) = 0.00

**P1MT06H** m3 Demolición edific. medios mecánicos
280.4 m3 × 12.67 (13.43 con costes indirectos) = 3765.77

| Medición | Uds. | Largo | Ancho | Parcial |
|---|---|---|---|---|
| Demolición de ledif. EDAR Guadarranque |  |  |  |  |
| y Línea de Fangos | 1 | 60 | 4.5 | 270.00 |
|  | 1 | 2 | 5.2 | 10.40 |
| Silo y equipos incluido en desmontaje de elementos de EDAR |  |  |  |  |
| Capítulo rep. servicios |  |  |  |  |
| Total |  |  |  | 280.4 |

**P-102AMB-PL01** m² Preparación del terreno y laboreo mecánico
0 m² × 0.18 (0.19 con costes indirectos) = 0.00

**P-102AMB-PL03** m² Desbroce manual y selectivo del terreno
0 m² × 5.42 (5.75 con costes indirectos) = 0.00

**P1MT01B** m² Desbroce y limpieza con med mec.(alta densidad arbórea)
640 m² × 3.88 (4.11 con costes indirectos) = 2630.40

| Medición | Uds. | Largo | Parcial |
|---|---|---|---|
| Zona densa prox. a río | 1 | 640 | 640.00 |
| Nota: Sólo se desbroza la franja afectada por entronque a cauce |  |  |  |
| Total |  |  | 640 |

**P1MT01A** m² Desbroce y limpieza con med mec.(baja densidad arbórea)
2190 m² × 0.19 (0.2 con costes indirectos) = 438.00

| Medición | Uds. | Largo | Parcial |
|---|---|---|---|
| Desbroce de parcela con vegetac. incl banda de exp. temporal | 1 | 2830 | 2830.00 |
| medición s/ CAD | -1 | 640 | -640.00 |
| Total |  |  | 2190 |

**P1MT02A** m² Excavación de tierra vegetal de 35 cm
2830 m² × 0.26 (0.28 con costes indirectos) = 792.40

| Medición | Uds. | Largo | Parcial |
|---|---|---|---|
| Desbroce de banda | 1 | 2830 | 2830.00 |
| Total |  |  | 2830 |

**P1MT02B** m² Extendido de tierra vegetal procedente excav/acopio 35 cm
2830 m² × 0.27 (0.29 con costes indirectos) = 820.70

| Medición | Uds. | Largo | Parcial |
|---|---|---|---|
| Desbroce de banda | 1 | 2830 | 2830.00 |
| Será utilizada en zonas de demolición |  |  |  |
| Total |  |  | 2830 |

**P1MT03A1** m³ Excavación localizadas roca+agotam+Tte vertedero
0 m³ × 12.01 (12.73 con costes indirectos) = 0.00

**P1MT03B1** m³ Excavación localizadas medio-duro+agotam+Tte vertedero
986.1 m³ × 3.86 (4.09 con costes indirectos) = 4033.15

| Medición | Uds. | Largo | Ancho | Alto | Parcial |
|---|---|---|---|---|---|
| Excav localizada cimientos de muros perimetrales |  |  |  |  |  |
| Muro-1 exterior prox. a nave | 1 | 62 | 3.8 | 1.5 | 353.40 |
| Muro-2 exterior límte parcela | 1 | 100 | 3.8 | 1.5 | 570.00 |
| Muro-3 prox. a tanque (rampa) | 1 | 11 | 3.8 | 1.5 | 62.70 |
| Tacón=2m, puntera =1m, esp muro=0.3, esp zapata=0.5 |  |  |  |  |  |
| Hasta cota terreno natural |  |  |  |  |  |
| Total |  |  |  |  | 986.1 |

**P1MT03B2** m³ sobrecoste excav. localizadas bajo servicios
0 m³ × 0.98 (1.04 con costes indirectos) = 0.00

**P1MT03C1** m³ Excavación loc. blando/medio+agotam+recintos tablest/apan EBAR
14304.96 m³ × 11.54 (12.23 con costes indirectos) = 174949.66

| Medición | Uds. | Largo | Ancho | Alto | Parcial |
|---|---|---|---|---|---|
| Excav. zona pozos | 1 | 18 | 36 | 8.92 | 5780.16 |
| Excav. zona tanque | 1 | 32 | 36 | 7.4 | 8524.80 |
| Incl. sobreexcav de 1,0m |  |  |  |  |  |
| Total |  |  |  |  | 14304.96 |

**P1MT03G1** m³ Excavación de desmontes suelos + Tte a terraplén o vertedero
1729.5 m³ × 4.05 (4.29 con costes indirectos) = 7419.56

| Medición | Uds. | Largo | Alto | Parcial |
|---|---|---|---|---|
| Plataforma de urbanización saneo | 1 | 3459 | 0.5 | 1729.50 |
| Nota: No se contemplan posibles rebajes |  |  |  |  |
| para reducción de prof. tablestaca ** |  |  |  |  |
| Total |  |  |  | 1729.5 |

**P1MT03H** m³ Excavación de escollera existente+acopio+post. colocacion
0 m³ × 16.46 (17.45 con costes indirectos) = 0.00

**P1MT03I** m² Entibación zanjas y pozos blindada o monocodal
0 m² × 9.46 (10.03 con costes indirectos) = 0.00

**P1MT15-150A** m² Muro pantalla secante pilote mortero M150 DN 150
0 m² × 120.16 (127.37 con costes indirectos) = 0.00

**P1MT15-150B** m Micropilote DN 150 HA-30 Vaina 125/6 p.p. puntales+viga riostra
0 m × 84.58 (89.65 con costes indirectos) = 0.00

**P1MT09** m² Tablestacado recuperable o perdido cualquier profundidad
4425 m² × 79.23 (83.98 con costes indirectos) = 371611.50

| Medición | Uds. | Largo | Alto | Parcial |
|---|---|---|---|---|
| Perímetro a distancia mín 2.5 de muro | 1 | 177 | 25 | 4425.00 |
| Nota** no considera prezanja |  |  |  |  |
| Total |  |  |  | 4425 |

**P1MT04G** m³ Rellenos localizado con encachado roca mejora terreno
1800 m³ × 4.62 (4.9 con costes indirectos) = 8820.00

| Medición | Uds. | Largo | Ancho | Alto | Parcial |
|---|---|---|---|---|---|
| Excav. zona pozos | 1 | 18 | 36 | 1 | 648.00 |
| EXca. zona tanque | 1 | 32 | 36 | 1 | 1152.00 |
| Total |  |  |  |  | 1800 |

**P1MT04F** m³ Construcción cama de arena en tuberías
0 m³ × 13.33 (14.13 con costes indirectos) = 0.00

**P1MT04A** m³ Rellenos localizado con suelos proc. préstamo selec. 33 mm 95%PN
0 m³ × 5.06 (5.36 con costes indirectos) = 0.00

**P1MT04B** m³ Rellenos localizado con suelos proc. excav 150 mm 95%PN
0 m³ × 2.99 (3.17 con costes indirectos) = 0.00

**P1MT04C** m³ Rellenos localizado con suelos proc. préstamo 150 mm 95%PN
591.66 m³ × 4.29 (4.55 con costes indirectos) = 2692.05

| Medición | Uds. | Largo | Ancho | Alto | Parcial |
|---|---|---|---|---|---|
| Muro-1 exterior prox. a nave | 1 | 62 | 3.8 | 0.9 | 212.04 |
| Muro-2 exterior límte parcela | 1 | 100 | 3.8 | 0.9 | 342.00 |
| Muro-3 prox. a tanque (rampa) | 1 | 11 | 3.8 | 0.9 | 37.62 |
| Tacón=2m, puntera =1m, esp muro=0.3, esp zapata=0.5 |  |  |  |  |  |
| Hasta cota terreno natural |  |  |  |  |  |
| Total |  |  |  |  | 591.66 |

**P1MT04E** m³ Rellenos localizado con garbancillo 5/15
0 m³ × 9.66 (10.24 con costes indirectos) = 0.00

**P1MT04D** m³ Rellenos localizado con material filtrante 40/80 95%PN
51.2 m³ × 11.03 (11.69 con costes indirectos) = 598.53

| Medición | Uds. | Largo | Alto | Parcial |
|---|---|---|---|---|
| Losa | 1 | 256 | 0.2 | 51.20 |
| Total |  |  |  | 51.2 |

**P1MT05A** m³ Formación de terraplén suelo adecuado préstamo 95% PN
120 m³ × 3.59 (3.81 con costes indirectos) = 457.20

| Medición | Uds. | Largo | Parcial |
|---|---|---|---|
| Varios | 1 | 120 | 120.00 |
| Total |  |  | 120 |

**P1MT05C** m³ Formación de terraplén procedente de excavación 95% PN
120 m³ × 1.54 (1.63 con costes indirectos) = 195.60

| Medición | Uds. | Largo | Parcial |
|---|---|---|---|
| Varios | 1 | 120 | 120.00 |
| Total |  |  | 120 |

**P1MT05B** m³ Formación de terraplén procedente de préstamos suelo selec.95%PN
3549.6 m³ × 4.3 (4.56 con costes indirectos) = 16186.18

| Medición | Uds. | Largo | Alto | Parcial |
|---|---|---|---|---|
| Plataforma urbanización desde cota TN a cota urb |  |  |  |  |
| descontando 30 zm ZA y considerando 0.5m de saneo |  |  |  |  |
|  | 1 | 3459 | 1.7 | 5880.30 |
| A descontar EBAR , TT y arquetas que es rellenado con zahorra | -1 | 1371 | 1.7 | -2330.70 |
| Total |  |  |  | 3549.6 |

**P4HG-002F** m³ Hormigón HNE-150 y/o ciclópeo cruces arroyo
0 m³ × 31.13 (33 con costes indirectos) = 0.00

**P4HG-002B** m³ Hormigón HM-20/B/20/IIa Elementos horizontales y verticales
0 m³ × 55.85 (59.2 con costes indirectos) = 0.00

**P4HG-002C** m³ Hormigón HM-20/B/20/III y IV-Qb SR horizontales y verticales
0 m³ × 57.65 (61.11 con costes indirectos) = 0.00

**P1MT08ESC150** m³ Escollera 150 Kg careada
0 m³ × 14.57 (15.44 con costes indirectos) = 0.00

**P1MT08ESC150H** m³ Escollera 150 Kg hormigonada con HM20
0 m³ × 23.3 (24.7 con costes indirectos) = 0.00

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
0 m² × 1.69 (1.79 con costes indirectos) = 0.00

**P3LAM1** m² Imperm. muros+Lámina dren PE+Geotex 200 g
0 m² × 10.67 (11.31 con costes indirectos) = 0.00

**P1MT020A** m² Lámina polietileno+geotextil
256 m² × 2.68 (2.84 con costes indirectos) = 727.04

| Medición | Uds. | Largo | Alto | Parcial |
|---|---|---|---|---|
| Losa | 1 | 256 | 1 | 256.00 |
| Total |  |  |  | 256 |

**P1MT08BASEZA1** m³ Zahorra artificial
4926.99 m³ × 10.9 (11.55 con costes indirectos) = 56906.73

| Medición | Uds. | Largo | Ancho | Alto | Parcial |
|---|---|---|---|---|---|
| Plataforma hincado y pilotes DP** | 1 | 40 | 60 | 0.15 | 360.000 |
| Relleno mejora de terreno en el interior de recinto tablestacado |  |  |  |  |  |
| Excav. zona pozos desde solera hasta Zurb | 1 | 18 | 36 | 8.1 | 5248.800 |
| EXca. zona tanque desde solera hasta Ztturb | 1 | 32 | 36 | 6.4 | 7372.800 |
| A descontar |  |  |  |  |  |
| Tanque | -1 | 32 | 25.4 | 6.4 | -5201.920 |
| tanque canal de recogida | -1 | 3.8 | 25.4 | 8.8 | -849.376 |
| Pozo seco y cámara húmeda | -1 | 155.32 |  | 8.8 | -1366.816 |
| Canales y pozo | -1 | 69.68 |  | 6.5 | -452.920 |
| Pozo gruesos | -1 | 5.7 | 5.9 | 1 | -33.630 |
| Arqueta de alivio | -1 | 62.48 |  | 2.4 | -149.952 |
| Total |  |  |  |  | 4926.99 |

**P1MT08BASEZA2** m² Escarificado camino +30%Zahorra artificial
0 m² × 1.86 (1.97 con costes indirectos) = 0.00

##### A1.2.4.2. ESTRUCTURA DE HORMIGÓN (SR) (28/06/2004)
Importe: 1227948.28

**P1MT06E** m² Corte junta diamante y apertura hueco.
2 m² × 68.57 (72.68 con costes indirectos) = 145.36

| Medición | Uds. | Largo | Parcial |
|---|---|---|---|
| Varios s/ nec ** | 1 | 2 | 2.00 |
| Total |  |  | 2 |

**P0TP0ST080** ud Apertura de hueco en hormigón DN80
2 ud × 205.74 (218.08 con costes indirectos) = 436.16

| Medición | Uds. | Largo | Parcial |
|---|---|---|---|
| Varios s/ nec ** obra | 1 | 2 | 2.00 |
| Total |  |  | 2 |

**P0TP0ST160** ud Apertura de hueco en hormigón DN160
2 ud × 267.54 (283.59 con costes indirectos) = 567.18

| Medición | Uds. | Largo | Parcial |
|---|---|---|---|
| Varios s/ nec ** obra | 1 | 2 | 2.00 |
| Total |  |  | 2 |

**P0TP0ST200** ud Apertura de hueco en hormigón DN200
2 ud × 349.81 (370.8 con costes indirectos) = 741.60

| Medición | Uds. | Largo | Parcial |
|---|---|---|---|
| Varios s/ nec ** obra | 1 | 2 | 2.00 |
| Total |  |  | 2 |

**P0TP0ST250** ud Apertura de hueco en hormigón DN250
2 ud × 363.33 (385.13 con costes indirectos) = 770.26

| Medición | Uds. | Largo | Parcial |
|---|---|---|---|
| Varios s/ nec ** obra | 1 | 2 | 2.00 |
| Total |  |  | 2 |

**P0TP0ST300** ud Apertura de hueco en hormigón DN300
2 ud × 400.08 (424.08 con costes indirectos) = 848.16

| Medición | Uds. | Largo | Parcial |
|---|---|---|---|
| Varios s/ nec ** obra | 1 | 2 | 2.00 |
| Total |  |  | 2 |

**P4HG-001A** m³ Hormigón HM-12.5/p/20/IIa
0 m³ × 40.72 (43.16 con costes indirectos) = 0.00

**P4HG-001B** m³ Hormigón HM-12.5/p/20/IV
0 m³ × 42.55 (45.1 con costes indirectos) = 0.00

**P4HG-002A** m³ Hormigón HL-150/P/20 Elementos horizontales y verticales
214.54 m³ × 46.19 (48.96 con costes indirectos) = 10503.88

| Medición | Uds. | Largo | Ancho | Alto | Parcial |
|---|---|---|---|---|---|
| Superficie EBAr +Tanque incl losa acerado+arquetas | 1 | 1424 |  | 0.1 | 142.40 |
| Inc. tacones de muros** |  |  |  |  |  |
| Muro-1 exterior prox. a nave | 1 | 62 | 3.8 | 0.1 | 23.56 |
| Muro-2 exterior límte parcela | 1 | 100 | 3.8 | 0.1 | 38.00 |
| Muro-3 prox. a tanque (rampa) | 1 | 11 | 3.8 | 0.1 | 4.18 |
| Tacón=2m, puntera =1m, esp muro=0.3, esp zapata=0.5 |  |  |  |  |  |
| Hasta cota terreno natural |  |  |  |  |  |
| Losa claderín | 1 | 4 | 16 | 0.1 | 6.40 |
| Total |  |  |  |  | 214.54 |

**P4HG-002B** m³ Hormigón HM-20/B/20/IIa Elementos horizontales y verticales
0 m³ × 55.85 (59.2 con costes indirectos) = 0.00

**P4HG-002C** m³ Hormigón HM-20/B/20/III y IV-Qb SR horizontales y verticales
0 m³ × 57.65 (61.11 con costes indirectos) = 0.00

**P4HG-003AHV** m³ Hormigón HA-25/B/20/IIa horizontales y verticales
0 m³ × 60.54 (64.17 con costes indirectos) = 0.00

**P4HG-004AHV** m³ Hormigón HA-30/B/20/IIIa horizontales y verticales
48 m³ × 73.09 (77.48 con costes indirectos) = 3719.04

| Medición | Uds. | Largo | Ancho | Alto | Parcial |
|---|---|---|---|---|---|
| Losa caderín | 1 | 16 | 4 | 0.5 | 32.00 |
| Anclajes calderín | 1 | 4 | 2 | 2 | 16.00 |
| Total |  |  |  |  | 48 |

**P4HG-004A2H** m³ Hormigón HA-30/B/20/IV+Qb+SR soleras, cimentaciones, forjados
1869.16 m³ × 77.3 (81.94 con costes indirectos) = 153158.97

| Medición | Uds. | Largo | Ancho | Alto | Parcial |
|---|---|---|---|---|---|
| EBAR |  |  |  |  |  |
| Pozo seco+húmedo | 1 | 163.8 |  | 1.2 | 196.56 |
| Canales+pozo | 1 | 75.4 |  | 0.8 | 60.32 |
| Losa nave | 1 | 254 |  | 0.6 | 152.40 |
| Tanque | 1 | 34.2 | 26 | 1.2 | 1067.04 |
| Arqueta de alivio | 1 | 64 |  | 0.6 | 38.40 |
| Arqueta de conexión | 1 | 28.5 |  | 0.6 | 17.10 |
| Muro -3 | 1 | 11 | 3.8 | 0.5 | 20.90 |
| Muro-4 adosado a TT | 1 | 10 | 1.5 | 0.5 | 7.50 |
| Muros exteriores |  |  |  |  |  |
| Muro-1 | 1 | 62.6 | 3.8 | 0.5 | 118.94 |
| Muro-2 | 1 | 100 | 3.8 | 0.5 | 190.00 |
| Total |  |  |  |  | 1869.16 |

**P4HG-004A2V** m³ Hormigón HA-30/B/20/IV+Qb SR muros, alzados, pilares y vigas
1617.28 m³ × 84.97 (90.07 con costes indirectos) = 145668.41

| Medición | Uds. | Largo | Ancho | Alto | Parcial |
|---|---|---|---|---|---|
| Pozo seco y húmedo | 1 | 13.4 | 0.8 | 8.8 | 94.34 |
|  | 3 | 10 | 0.8 | 8.8 | 211.20 |
|  | -1 | 4.5 | 0.4 | 3 | -5.40 |
| Canales y pozo gruesos | 1 | 11.8 | 0.6 | 5.9 | 41.77 |
| Muro divisorio | 1 | 4.5 | 0.4 | 3 | 5.40 |
| Muros divisorios | 1 | 4.5 | 0.6 | 3 | 8.10 |
| Muros divisorios | 3 | 7 | 0.5 | 3 | 31.50 |
| Pozo gruesos | 1 | 14 | 0.6 | 1 | 8.40 |
|  | 1 | 4.5 | 0.8 | 6.9 | 24.84 |
| Tanque muro divisorio | 1 | 25.4 | 0.8 | 8.8 | 178.82 |
| Tanque Muro perimetral | 1 | 25.4 | 0.8 | 5.85 | 118.87 |
|  | 1 | 25.4 | 2 | 1.5 | 76.20 |
|  | 2 | 32 | 0.8 | 5.85 | 299.52 |
| recrecido basculante | 1 | 25.4 | 0.25 | 0.75 | 4.76 |
| recrecido basculante | 1 | 25.4 | 0.8 | 0.75 | 15.24 |
| Perímetro | 2 | 1.67 | 0.8 | 0.75 | 2.00 |
|  | 2 | 32 | 0.25 | 0.75 | 12.00 |
| Tamices TT | 1 | 15 | 0.25 | 0.75 | 2.81 |
| Cobijas TT | 1 | 15 | 0.25 | 0.75 | 2.81 |
| Accesos y otros TT | 2 | 3 | 0.25 | 0.75 | 1.13 |
| Alivios | -1 | 3 | 0.8 | 1.2 | -2.88 |
|  | -1 | 10 | 0.8 | 1.2 | -9.60 |
| Deflector pozo humedo | 1 | 2.8 | 0.2 | 7.7 | 4.31 |
| Muros basculantes | 4 | 2.5 | 0.5 | 6.7 | 33.50 |
| Muros divisorios canales | 4 | 25.1 | 0.5 | 1 | 50.20 |
| Arqueta alivio y clapeta | 1 | 22.4 | 0.4 | 4.1 | 36.74 |
|  | 1 | 4 | 0.4 | 4.1 | 6.56 |
| pilares | 20 | 0.25 |  | 5.2 | 26.00 |
| Vigas porticos 2 a 6 | 5 | 23.8 |  | 0.25 | 29.75 |
| Vigas | 1 | 23.8 |  | 0.35 | 8.33 |
| Muro sostenimiento tierras |  |  |  |  |  |
| Muro-3 | 1 | 11 | 0.3 | 3.5 | 11.55 |
| Muro-4 | 1 | 10 | 0.3 | 2.2 | 6.60 |
| Muro-1 | 1 | 62.6 | 0.3 | 3.5 | 65.73 |
| Muro-2 | 1 | 100 | 0.3 | 3.5 | 105.00 |
| arqueta bombeo vaciado | 1 | 11 | 1.2 | 2 | 26.40 |
| Arqueta de bomba cámara seca | 1 | 2.5 | 1.2 | 1 | 3.00 |
| Macizos de anclaje | 6 | 0.8 | 1 | 1.8 | 8.64 |
| Recrecido de pilotes | 11 |  |  | 2.8 | 30.80 |
| Arqueta rotura | 1 | 15 | 0.4 | 5.2 | 31.20 |
|  | 1 | 4.2 | 0.4 | 5.2 | 8.74 |
|  | 1 | 2 | 0.2 | 3 | 1.20 |
| Muretes separadores antivórtice | 6 | 1 | 0.2 | 1 | 1.20 |
| Total |  |  |  |  | 1617.28 |

**P4ETT-004E-E1** m² Encof/desenc. Cimientos OCULTOS
567.64 m² × 13.55 (14.36 con costes indirectos) = 8151.31

| Medición | Uds. | Largo | Ancho | Alto | Parcial |
|---|---|---|---|---|---|
| EBAR secc. transversal | 2 | 29 |  |  | 58.00 |
| Cámara húmeda lateral | 2 | 14.64 |  |  | 29.28 |
| Pozo gruesos | 1 | 5 |  |  | 5.00 |
|  | 1 | 11.5 |  |  | 11.50 |
| Losa nave | 1 | 66.5 |  | 0.6 | 39.90 |
| Muros tierras | 2 | 11 |  | 0.5 | 11.00 |
|  | 2 | 10 |  | 0.5 | 10.00 |
|  | 2 | 100 |  | 0.5 | 100.00 |
|  | 2 | 62.6 |  | 0.5 | 62.60 |
|  | 8 |  | 3.8 | 0.5 | 15.20 |
| Arqueta alivio | 1 | 25 |  | 0.6 | 15.00 |
| Arqueta rotura | 1 | 16 |  | 0.6 | 9.60 |
| Tanque | 2 | 47.3 |  |  | 94.60 |
|  | 1 | 31.2 |  |  | 31.20 |
|  | 2 | 23.8 |  | 1.2 | 57.12 |
| Arqueta de pozo vaciado | 1 | 12.2 |  | 1.2 | 14.64 |
| Arqueta bomba vaciado | 1 | 2.5 |  | 1.2 | 3.00 |
| Total |  |  |  |  | 567.64 |

**P4ETT-004A-E2** m² Encof/desenc. muros y paramentos RECTOS y VISTOS
5779.38 m² × 20.86 (22.11 con costes indirectos) = 127782.09

| Medición | Uds. | Largo | Alto | Parcial |
|---|---|---|---|---|
| EBAR |  |  |  |  |
| Pozo seco y húmedo | 2 | 13.4 | 8.9 | 238.52 |
|  | 6 | 10 | 8.9 | 534.00 |
| Canales y pozo gruesos | 2 | 12 | 5.9 | 141.60 |
| Muro divisorio | 2 | 4.5 | 3 | 27.00 |
| Muros divisorios | 2 | 4.5 | 3 | 27.00 |
| Muros divisorios | 6 | 7 | 3 | 126.00 |
| Pozo gruesos | 2 | 14 | 1 | 28.00 |
|  | 2 | 4.5 | 6.9 | 62.10 |
| Tanque muro divisorio | 2 | 25.4 | 8.8 | 447.04 |
| Tanque Muro perimetral | 2 | 25.4 | 5.9 | 299.72 |
|  | 2 | 25.4 | 1.5 | 76.20 |
|  | 4 | 32 | 5.9 | 755.20 |
|  | 2 | 25.4 | 1.5 | 76.20 |
| Tamices | 2 | 15 | 0.75 | 22.50 |
| Cobijas | 2 | 15 | 0.75 | 22.50 |
| Accesos y otros | 4 | 3 | 0.75 | 9.00 |
| Alivios | -2 | 3 | 1.2 | -7.20 |
|  | -2 | 10 | 1.2 | -24.00 |
| Deflector pozo humedo | 2 | 2.8 | 7.7 | 43.12 |
| Muros basculantes | 8 | 2.5 | 6.7 | 134.00 |
| Muros divisorios canales | 8 | 25.1 | 1 | 200.80 |
| Arqueta alivio | 2 | 22 | 4.1 | 180.40 |
| Arqueta clapeta | 2 | 4 | 4.1 | 32.80 |
| pilares | 20 | 5.2 | 2 | 208.00 |
| Vigas | 5 | 23.5 | 2 | 235.00 |
|  | 1 | 23.5 | 2.4 | 56.40 |
| Muro sostenimiento tierras |  |  |  |  |
| Muro-3 | 2 | 11 | 3.5 | 77.00 |
| Muro-4 | 2 | 10 | 2.2 | 44.00 |
| Muro-1 | 2 | 62.6 | 3.5 | 438.20 |
| Muro-2 | 2 | 100 | 3.5 | 700.00 |
| arqueta bombeo vaciado | 2 | 11 | 2 | 44.00 |
| Arqueta de bomba cámara seca | 2 | 2.5 | 1 | 5.00 |
| Macizos de anclaje | 12 | 2.8 | 1 | 33.60 |
| Tapes de cierre | 1 | 10 | 0.8 | 8.00 |
|  | 4 |  | 1.2 | 4.80 |
|  | 1 |  | 3 | 3.00 |
| Recrecido de pilotes | 14 | 4 | 2.7 | 151.20 |
| Arqueta rotura | 2 | 15 | 5.2 | 156.00 |
|  | 2 | 4.2 | 5.2 | 43.68 |
|  | 2 | 2 | 3 | 12.00 |
| Varios s/ nec tapes | 0.02 | 5350 |  | 107.00 |
| Total |  |  |  | 5779.38 |

**P4ETT-004C-E2** m² Encof/desenc. muros y paramentos CURVOS y VISTOS
0 m² × 23.4 (24.8 con costes indirectos) = 0.00

**P4CIMBRA** m³ Aparente cimbra
396.03 m³ × 19.43 (20.6 con costes indirectos) = 8158.22

| Medición | Uds. | Largo | Ancho | Alto | Parcial |
|---|---|---|---|---|---|
| Vigas | 5 | 23.8 | 0.5 | 5.2 | 309.40 |
|  | 1 | 23.8 | 0.7 | 5.2 | 86.63 |
| Total |  |  |  |  | 396.03 |

**P4ETT-002** kg Acero B-500-S
348588 kg × 1.32 (1.4 con costes indirectos) = 488023.20

| Medición | Uds. | Largo | Ancho | Alto | Parcial |
|---|---|---|---|---|---|
| MUROS |  |  |  |  |  |
| Pozo seco y húmedo #16/20 | 2 | 13.4 | 16.3 | 8.9 |  |
| #16/20 | 6 | 10 | 16.3 | 8.9 |  |
| Canales y pozo gruesos #16/20 | 2 | 11.8 | 16.3 | 5.9 |  |
| Muro divisorio #12/15 | 2 | 4.5 | 12.27 | 5.9 |  |
| Muros divisorios #16/20 | 2 | 4.5 | 16.3 | 3 |  |
| Muros divisorios #16/20 | 6 | 7 | 16.3 | 3 |  |
| Pozo gruesos #16/20 | 2 | 14 | 16.3 | 1 |  |
| #16/20 | 2 | 4.5 | 16.3 | 6.9 |  |
| Tanque muro divisorio #16/20 | 2 | 25.4 | 16.3 | 8.8 |  |
| Tanque Muro perimetral #16/20 | 2 | 25.4 | 16.3 | 5.9 |  |
| #20/20 | 2 | 25.4 | 25.5 | 1.5 |  |
| #16/20 | 4 | 32 | 16.3 | 5.9 |  |
| #12/15 | 2 | 25.4 | 12.27 | 1.58 |  |
| recrecido basculante | 2 | 25.4 | 16.3 | 0.75 |  |
| recrecido basculante | 2 | 25.4 | 16.3 | 0.75 |  |
|  | 4 | 2 | 16.3 | 0.75 |  |
| Tamices #12/15 | 2 | 15 | 12.27 | 0.75 |  |
| Cobijas #12/15 | 2 | 15 | 12.27 | 0.75 |  |
| Accesos y otros #12/15 | 4 | 3 | 12.27 | 0.75 |  |
| Alivios #16/20 | -2 | 3 | 16.3 | 1.2 |  |
| #16/20 | -2 | 10 | 16.3 | 1.2 |  |
| Deflector pozo humedo #12/15 | 2 | 2.8 | 12.27 | 7.7 |  |
| Muros basculantes #16/20 | 8 | 2.5 | 16.3 | 6.7 |  |
| Muros divisorios canales #16/20 | 8 | 25.1 | 16.3 | 1 |  |
| Arqueta alivio #12/15 | 2 | 16.5 | 12.27 | 4.35 |  |
| Arqueta clapeta #12/15 | 2 | 8 | 12.27 | 4.35 |  |
| pilares | 1 | 2044 |  |  |  |
| Vigas porticos 2 a 6 | 5 | 440 |  |  |  |
| Portico-1 | 1 | 4702 |  |  |  |
| Vigas atado coronación y muro-alzado | 1 | 10480 |  |  |  |
| Muro sostenimiento tierras |  |  |  |  |  |
| #12/15 | 2 | 11 | 12.27 | 3.5 |  |
| #12/15 | 2 | 10 | 12.27 | 2.2 |  |
| #12/15 | 2 | 63 | 12.27 | 3.5 |  |
| #12/15 | 2 | 100 | 12.27 | 3.5 |  |
| arqueta bombeo vaciado #20/20 | 2 | 11 | 25.5 | 2 |  |
| Arqueta de bomba cámara seca #20/20 | 2 | 2.5 | 25.5 | 1 |  |
| Macizos de anclaje | 12 | 0.8 | 12.27 | 1 |  |
| Recrecido de pilotes 110kg/m3 | 14 | 110 |  |  |  |
| SOLERA-ALZADO armadura base alzados |  |  |  |  |  |
| Pozo | 2 | 47 | 16.3 | 1.2 |  |
|  | 2 | 10 | 16.3 | 1.2 |  |
| Canales y pozo | 2 | 29 | 16.3 | 0.8 |  |
|  | 2 | 4.5 | 16.3 | 0.8 |  |
| Arqueta alivio | 2 | 23 | 12.27 | 0.6 |  |
|  | 2 | 4 | 12.27 | 0.6 |  |
|  | 2 | 6 | 12.27 | 0.6 |  |
| Arqueta rotura | 2 | 14.5 | 12.27 | 0.6 |  |
|  | 2 | 4.2 | 12.27 | 0.6 |  |
| TT | 2 | 90.5 | 16.3 | 0.8 |  |
|  | 4 | 25.4 | 25.5 | 1.2 |  |
| SOLERA-ALZADO armadura patillas soleras |  |  |  |  |  |
| Pozo | 1 | 47 | 25.5 | 1.2 |  |
| Canales y pozo | 1 | 29 | 16.3 | 0.8 |  |
|  | 1 | 4.5 | 16.3 | 0.8 |  |
| Arqueta alivio | 1 | 23 | 12.27 | 0.6 |  |
| Nave-losa | 1 | 74 | 16.3 | 0.6 |  |
| TT | 1 | 90.5 | 25.5 | 1.2 |  |
|  | 2 | 25.4 | 25.58 | 1.2 |  |
| Arqueta rotura | 1 | 14.5 | 12.27 | 0.6 |  |
|  | 1 | 4.2 | 12.27 | 0.6 |  |
| Refuerzos esquinas |  |  |  |  |  |
| Pozo seco y húmedo fi 20/20 ambas caras L=4m | 12 | 172 | 1.63 |  |  |
| Canales fi16/20 ambas caras L=4m | 10 | 96 | 1.63 |  |  |
| Tanque fi 16/20 ambas caras L=4m | 8 | 136 | 1.63 |  |  |
| Arqueta de laivio fi 12/15 | 14 | 116 | 0.92 |  |  |
| Arqueta bombeo | 8 | 40 | 1.63 |  |  |
| Refuerzo canal recogida tanque fi 20/20 L=4m | 4 | 472 | 2.55 |  |  |
| Refuerzo solera alzado 25/20 L=2+1,2+0,8 |  |  |  |  |  |
| Perímetro tanque | 2 | 2272 | 3.98 |  |  |
|  | 2 | 476 | 3.98 |  |  |
| Perímetro muros pozo bombeo | 6 | 200 | 3.98 |  |  |
|  | 2 | 268 | 3.98 |  |  |
| Arqueta bombeo vaciado | 2 | 220 | 3.98 |  |  |
|  | 2 | 40 | 3.98 |  |  |
| Anclaje a muro | 2 | 64 | 3.98 |  |  |
| Refuerzo solera alzado 20/20 L=2+1,2+0,8 |  |  |  |  |  |
| Canales | 2 | 220 | 2.55 |  |  |
|  | 2 | 124 | 2.55 |  |  |
|  | 4 | 92 | 2.55 |  |  |
|  | 2 | 92 | 2.55 |  |  |
| Refuerzo solera alzado 16/20 L=2+1,2+0,8 |  |  |  |  |  |
| Arqueta de alivio | 2 | 332 | 0.91 |  |  |
|  | 2 | 160 | 0.91 |  |  |
|  | 2 | 64 | 0.91 |  |  |
| Muros tierras | 2 | 220 | 0.91 |  |  |
|  | 2 | 200 | 0.91 |  |  |
|  | 2 | 110 | 0.91 | 20 |  |
|  | 2 | 62.6 | 0.91 | 20 |  |
| Arqueta rotura | 2 | 15 | 0.91 | 20 |  |
|  | 2 | 4.2 | 0.91 | 20 |  |
|  | 2 | 2 | 0.91 | 20 |  |
| Refuerzos huecos |  |  |  |  |  |
| fi 16/20 ventana de alivios | 4 | 5.2 | 1.63 |  |  |
|  | 4 | 5.2 | 1.63 |  |  |
|  | 4 | 7 | 1.63 |  |  |
|  | 4 | 7 | 1.63 |  |  |
|  | 8 | 5.2 | 1.63 |  |  |
|  | 8 | 5.2 | 1.63 |  |  |
|  | 8 | 9 | 1.63 |  |  |
|  | 8 | 9 | 1.63 |  |  |
| fi 16/20 tubería DN 1200 | 16 | 3 | 1.63 | 2 |  |
| Viga superior alivio -arqueta | 8 | 16 | 2.55 |  |  |
| c8/20 | 60 | 1.2 | 0.41 |  |  |
| Refuerzos huecos |  |  |  |  |  |
| Compuertas canal | 16 | 3 | 1.63 |  |  |
|  | 16 | 2 | 1.63 |  |  |
|  | 4 | 6 | 1.63 |  |  |
| Huecos tuberías | 17 | 2 | 1.63 | 18 |  |
| Refuerzo esquina alzado-solera |  |  |  |  |  |
| Arqueta de rotura | 1 | 23 | 4 | 1.63 |  |
| Pozo gruesos | 1 | 23 | 4 | 1.63 |  |
| Canales-pozo | 1 | 23 | 4 | 1.63 |  |
| Unión losa-muro | 1 | 400 | 4 | 1.63 |  |
| SOLERAS |  |  |  |  |  |
| Pozo seco+húmedo | 1 | 163.8 |  | 25.5 |  |
| Canales+pozo | 1 | 75.4 |  | 16.3 |  |
| Losa nave | 1 | 254 |  | 16.3 |  |
| Tanque | 1 | 34.2 | 26 | 25.5 |  |
| Arqueta de alivio | 1 | 64 |  | 16.3 |  |
| Arqueta de conexión | 1 | 28.5 |  | 16.3 |  |
| Muro -3 | 1 | 11 | 3.8 | 16.3 |  |
| Muro-4 adosado a TT | 1 | 10 | 1.5 | 16.3 |  |
| Muros exteriores |  |  |  | 16.3 |  |
| Muro-1 | 1 | 62.6 | 3.8 | 16.3 |  |
| Muro-2 | 1 | 100 | 3.8 | 16.3 |  |
| Refuerzo apoyos pilares en muros | 20 | 3 | 1.63 | 4 |  |
|  | 20 | 20 | 0.41 |  |  |
| Losa nave-muros f16/20 ambas caras | 42 | 10 | 1.63 | 3 |  |
| refuerzo apoyo pilares TT-pilote | 16 | 2 | 9 | 25.5 |  |
| refuerzo apoyo pilares nave-pilote | 11 | 2 | 9 | 16.3 |  |
| refuerzo losas-pilote | 6 | 2 | 9 | 25.5 |  |
| Refuerzo en muros-pilote | 22 | 2 | 4.5 | 25.5 |  |
| fi25 | 6 | 12 | 3.98 | 23.8 |  |
| fi25 | 4 | 12 | 3.98 | 30.3 |  |
|  | 1 | 12 | 3.98 | 21.5 |  |
|  | 3 | 12 | 3.98 | 8.5 |  |
|  | 1 | 12 | 3.98 | 48 |  |
|  | 11 | 12 | 3.98 | 2.7 |  |
| c/8-20 | 6 | 5 | 0.41 | 23.8 |  |
|  | 1 | 5 | 0.41 | 21.5 |  |
|  | 3 | 5 | 0.41 | 8.5 |  |
|  | 1 | 5 | 0.41 | 48 |  |
|  | 11 | 5 | 0.41 | 2.7 |  |
|  | 4 | 5 | 0.41 | 30.3 |  |
| Conexión encepado muros | 28 | 4 | 3 | 2.55 |  |
| Conexión encepado losas | 26 | 9 | 2 | 9.2 |  |
| CUBIERTA |  |  |  |  |  |
| Refuerzos capa de compresión y otro |  |  |  |  |  |
| fi8/30 L=2 perímetro | 6 | 372 | 3.5 | 0.41 |  |
| fi 8/30 L=3,5 porticos | 6 | 80 | 3.5 | 0.41 |  |
| Patillas perimetrales | 1 | 368 | 25.5 |  |  |
| Losa calderín y macizos #12/20 | 2 | 16 | 4 | 9.2 |  |
|  | 8 | 8 |  | 9.2 |  |
|  | 2 | 4 |  | 9.2 |  |
| pérdidas, solapes y pérdidas | 0.25 | 278870 |  |  |  |
| Total |  |  |  |  | 348588 |

**P4PERN32** Ud Barra de anclaje acero Ø32 mm.fij. res. epoxy
10 Ud × 14.22 (15.07 con costes indirectos) = 150.70

| Medición | Uds. | Largo | Parcial |
|---|---|---|---|
| Varios conectores | 1 | 10 | 10.00 |
| Total |  |  | 10 |

**P4PERN20** Ud Barra de anclaje acero Ø20 mm.fij. res. epoxy
719 Ud × 8.14 (8.63 con costes indirectos) = 6204.97

| Medición | Uds. | Largo | Ancho | Parcial |
|---|---|---|---|---|
| Conectores pilotes muros | 12 | 19 |  | 228.00 |
| Conectores pilotes losas | 16 | 4 | 5 | 320.00 |
|  | 16 | 6 |  | 96.00 |
| Arqueta bombeo vaciado | 2 | 3.5 | 5 | 35.00 |
|  | 4 | 2 | 5 | 40.00 |
| Total |  |  |  | 719 |

**P4PERN16** Ud Barra de anclaje acero Ø16 mm.fij. res. epoxy
192 Ud × 6.77 (7.18 con costes indirectos) = 1378.56

| Medición | Uds. | Largo | Parcial |
|---|---|---|---|
| Conectores pilotes losas | 16 | 12 | 192.00 |
| Total |  |  | 192 |

**P4PERN12** Ud Barra de anclaje acero Ø12 mm.fij. res. epoxy
949.2 Ud × 4.12 (4.37 con costes indirectos) = 4148.00

| Medición | Uds. | Largo | Ancho | Parcial |
|---|---|---|---|---|
| Arqueta de alivio | 6 | 4 | 7 | 168.00 |
| Losa arqueta de alivio | 2 | 14.2 | 7 | 198.80 |
| Arqueta de rotura | 10 | 5.2 | 7 | 364.00 |
|  | 6 | 5.2 | 7 | 218.40 |
| Total |  |  |  | 949.2 |

**P4PALV15** m² Forjado losa alveolar. 0.15/1,2 m.+5c.compr.
656.46 m² × 40.62 (43.06 con costes indirectos) = 28267.17

| Medición | Uds. | Largo | Ancho | Parcial |
|---|---|---|---|---|
| Tanque | 1 | 24.4 | 30 | 732.00 |
| A deducir huecos basculantes | -1 | 6.7 | 5 | -33.50 |
| Huecos cobijas | -1 | 5.2 | 5.2 | -27.04 |
| Huecos tamiz | -2 | 7.5 |  | -15.00 |
| Total |  |  |  | 656.46 |

**P4PALV20** m² Forjado losa alveolar. 0.20/1,2 m.+5c.compr.
0 m² × 45.73 (48.47 con costes indirectos) = 0.00

**P4PALV25** m² Forjado losa alveolar. 0.25/1,2 m.+5c.compr.
0 m² × 47.52 (50.37 con costes indirectos) = 0.00

**P4PALV32** m² Forjado losa alveolar. 0.32/1,2 m.+5c.comp
0 m² × 50.33 (53.35 con costes indirectos) = 0.00

**P4NEOP3** dm3 Neopreno apoyo elementos estructurales
0 dm3 × 31.14 (33.01 con costes indirectos) = 0.00

**P4NEOP1** m Neopreno apoyo placas alveolares 10x200 mm
306.4 m × 7.94 (8.42 con costes indirectos) = 2579.89

| Medición | Uds. | Largo | Parcial |
|---|---|---|---|
| Tanque | 7 | 24.4 | 170.80 |
|  | 2 | 30 | 60.00 |
|  | 3 | 25.2 | 75.60 |
| Total |  |  | 306.4 |

**P1MT11** m³ Plancha de Poliestireno expan.
2.18 m³ × 64.54 (68.41 con costes indirectos) = 149.13

| Medición | Uds. | Largo | Ancho | Alto | Parcial |
|---|---|---|---|---|---|
| Perímetro | 2 | 0.1 | 24.4 | 0.2 | 0.98 |
|  | 2 | 0.1 | 30 | 0.2 | 1.20 |
| Total |  |  |  |  | 2.18 |

**P4JTAHIDROF** m Junta cordón poliuretano hidroexpansivo
18.7 m × 6.61 (7.01 con costes indirectos) = 131.09

| Medición | Uds. | Largo | Parcial |
|---|---|---|---|
| Conex. arqueta alivio | 1 | 12.3 | 12.30 |
|  | 2 | 3.2 | 6.40 |
| Total |  |  | 18.7 |

**P4JTAHIDROF2** m Junta cordón unión prefabricado a hormigón in situ
0 m × 4.04 (4.28 con costes indirectos) = 0.00

**P4JTAPVC150** m Junta elastomérica de estanqueidad PVC 150
2 m × 3.94 (4.18 con costes indirectos) = 8.36

| Medición | Uds. | Largo | Parcial |
|---|---|---|---|
| Varios arqueta bombeo achique | 1 | 2 | 2.00 |
| Total |  |  | 2 |

**P4JTAPVC200** m Junta elastomérica de estanqueidad PVC 200
5 m × 4.73 (5.01 con costes indirectos) = 25.05

| Medición | Uds. | Largo | Parcial |
|---|---|---|---|
| Varios s/ nec obra | 1 | 5 | 5.00 |
| Total |  |  | 5 |

**P4JTAPVC300** m Junta elastomérica de estanqueidad PVC 300
874.4 m × 5.57 (5.9 con costes indirectos) = 5158.96

| Medición | Uds. | Largo | Alto | Parcial |
|---|---|---|---|---|
| SOLERA-ALZADO |  |  |  |  |
| EBAR |  |  |  |  |
| Pozo seco y húmedo | 1 | 13.4 |  | 13.40 |
|  | 3 | 10 |  | 30.00 |
| Canales y pozo gruesos | 1 | 11.8 |  | 11.80 |
| Muro divisorio | 1 | 4.5 |  | 4.50 |
| Muros divisorios | 1 | 4.5 |  | 4.50 |
| Muros divisorios | 3 | 7 |  | 21.00 |
| Pozo gruesos | 1 | 14 |  | 14.00 |
|  | 1 | 4.5 |  | 4.50 |
| Tanque muro divisorio | 1 | 25.4 |  | 25.40 |
| Tanque Muro perimetral | 1 | 25.4 |  | 25.40 |
|  | 1 | 25.4 |  | 25.40 |
|  | 2 | 32 |  | 64.00 |
|  | 1 | 25.4 |  | 25.40 |
| Muros basculantes | 4 | 2.5 |  | 10.00 |
| Muros divisorios canales | 4 | 25.1 |  | 100.40 |
| Arqueta alivio | 1 | 22.5 |  | 22.50 |
| Arqueta clapeta | 1 | 4.5 |  | 4.50 |
| Muro sostenimiento tierras |  |  |  |  |
|  | 1 | 11 |  | 11.00 |
|  | 1 | 10 |  | 10.00 |
| arqueta bombeo vaciado | 1 | 11 |  | 11.00 |
| Arqueta de bomba cámara seca | 1 | 2.5 |  | 2.50 |
| Arqueta rotura | 1 | 15 |  | 15.00 |
| Muros | 1 | 11 |  | 11.00 |
|  | 1 | 62.5 |  | 62.50 |
|  | 1 | 100 |  | 100.00 |
| SOLERAS C/ 20X20 |  |  |  |  |
| EBAR |  |  |  |  |
| Losa nave C/20 | 2 | 7 |  | 14.00 |
| Tanque | 2 | 30.7 |  | 61.40 |
|  | 1 | 30.3 |  | 30.30 |
| Alzados juntas frías c/20 tanque |  |  |  |  |
| Pozo seco y húmedo | 2 |  | 8.9 | 17.80 |
|  | 6 |  | 8.9 | 53.40 |
| Canales y pozo gruesos | 1 |  | 4.7 | 4.70 |
| Muro divisorio | 1 |  | 4.7 | 4.70 |
| Muros divisorios | 1 |  | 3 | 3.00 |
| Muros divisorios | 3 |  | 3 | 9.00 |
| Pozo gruesos | 1 |  | 1 | 1.00 |
|  | 1 |  | 1 | 1.00 |
| Tanque muro divisorio | 1 |  | 8.4 | 8.40 |
| Tanque Muro perimetral |  |  |  |  |
|  | 6 |  | 6 | 36.00 |
| Total |  |  |  | 874.4 |

**P4JTACOMB300** m Junta PVC combiflex200 o similar
0 m × 14.78 (15.67 con costes indirectos) = 0.00

**P4IMPASF** m² Imperm. muros 0.7 Kg/ m2
613.27 m² × 1.88 (1.99 con costes indirectos) = 1220.41

| Medición | Uds. | Largo | Alto | Parcial |
|---|---|---|---|---|
| EBAR |  |  |  |  |
| Pozo seco y húmedo | 1 | 13.4 | 8.9 | 119.26 |
|  | 1 | 10.8 | 8.9 | 96.12 |
|  | 1 | 5.7 | 8.9 | 50.73 |
|  | 1 | 5.1 | 3 | 15.30 |
| Canales y pozo gruesos | 1 | 6.1 | 5.9 | 35.99 |
|  | 1 | 5.4 | 6.9 | 37.26 |
|  | 1 | 5.1 | 6.9 | 35.19 |
|  | 1 | 5.1 | 6.9 | 35.19 |
| Tanque |  |  |  |  |
|  | 1 | 25.4 | 1 | 25.40 |
|  | 1 | 25.4 | 5.1 | 129.54 |
| Área de laterales | 2 | 188 |  | 376.00 |
| Arqueta de alivio | 1 | 23 | 3.3 | 75.90 |
| Arqueta rotura | 1 | 24 | 5.2 | 124.80 |
| Muros laterales | 1 | 11 | 3.5 | 38.50 |
|  | 1 | 10 | 2.2 | 22.00 |
|  | 1 | 100 | 3.5 | 350.00 |
|  | 1 | 62.6 | 3.5 | 219.10 |
| Arquetas vaciados | 1 | 12.2 | 2.2 | 26.84 |
| A descontar superficie lámina dren | -1 | 1199.85 |  | -1199.85 |
| Total |  |  |  | 613.27 |

**P3LAM1** m² Imperm. muros+Lámina dren PE+Geotex 200 g
1199.85 m² × 10.67 (11.31 con costes indirectos) = 13570.30

| Medición | Uds. | Largo | Alto | Parcial |
|---|---|---|---|---|
| Se asume un perímetro hasta 3 m por debajo de la Ztn |  |  |  |  |
| Aunque el NF esté por debajo, se estima inundado en material |  |  |  |  |
| filtrante y no hay posibilidad de sacar las aguas |  |  |  |  |
| Pozo seco y húmedo | 1 | 13.4 | 4.5 | 60.30 |
|  | 1 | 10.8 | 4.5 | 48.60 |
|  | 1 | 5.7 | 4.5 | 25.65 |
| Canales y pozo gruesos | 1 | 6.1 | 4.5 | 27.45 |
|  | 1 | 5.4 | 4.5 | 24.30 |
|  | 1 | 5.1 | 4.5 | 22.95 |
| Tanque | 1 | 25.4 | 3 | 76.20 |
| Área de laterales incl arquetas | 1 | 99.8 |  | 99.80 |
| Muros laterales | 1 | 11 | 3.5 | 38.50 |
|  | 1 | 10 | 2.2 | 22.00 |
|  | 1 | 110 | 3.5 | 385.00 |
|  | 1 | 62.6 | 3.5 | 219.10 |
| Arqueta clapeta y alivio | 1 | 25 | 3.3 | 82.50 |
| Arqueta rotura | 1 | 15 | 4.5 | 67.50 |
| Total |  |  |  | 1199.85 |

**P1MT08GTX-002** m² Geotextil Geotesant-295gr/m2
0 m² × 1.69 (1.79 con costes indirectos) = 0.00

**P4ESTR.005** m² Imperm.cubierta lámina betún modif+Geotex+horm.celular+gravilla
656.46 m² × 18.75 (19.88 con costes indirectos) = 13050.42

| Medición | Uds. | Largo | Ancho | Parcial |
|---|---|---|---|---|
| Tanque | 1 | 24.4 | 30 | 732.00 |
| A deducir huecos basculantes | -1 | 6.7 | 5 | -33.50 |
| Huecos cobijas | -1 | 5.2 | 5.2 | -27.04 |
| Huecos tamiz | -2 | 7.5 |  | -15.00 |
| Total |  |  |  | 656.46 |

**P3EDIFALBARD** m Suministro y colocación de albardilla prefabricada.
110.4 m × 21.12 (22.39 con costes indirectos) = 2471.86

| Medición | Uds. | Largo | Parcial |
|---|---|---|---|
| Perímetro tanque | 2 | 30.3 | 60.60 |
|  | 1 | 25.4 | 25.40 |
| Remate apoyo panel sandwich DP** | 1 | 24.4 | 24.40 |
| Total |  |  | 110.4 |

**P4F001** m² Fratasado mecánico
972.01 m² × 4.44 (4.71 con costes indirectos) = 4578.17

| Medición | Uds. | Largo | Ancho | Parcial |
|---|---|---|---|---|
| Losa Tanque | 1 | 23.8 | 32 | 761.60 |
| incl canal. no descuenta pilares y muros DP** |  |  |  |  |
| Losa nave | 1 | 127.56 |  | 127.56 |
| Sala desodorización | 1 | 22.85 |  | 22.85 |
| Interior cámara seca | 1 | 10 | 6 | 60.00 |
| Total |  |  |  | 972.01 |

**P4PREF4A** m Viga rectangular JPR 40x40 pretensada ambiente IV+Qb
0 m × 205.8 (218.15 con costes indirectos) = 0.00

**P4PREF4B** m Viga rectangular JPR 40x70 pretensada ambiente IV+Qb
0 m × 224.95 (238.45 con costes indirectos) = 0.00

**P4PREF04A** m viga peraltada DELTA ambiente IV+Qb
0 m × 225.82 (239.37 con costes indirectos) = 0.00

**P4PREF07A** ml Viga Tubular HP apoyo cubierta
0 ml × 20.99 (22.25 con costes indirectos) = 0.00

**P4PREF7B** m Correa tubular TUB30 pretensada
0 m × 19.98 (21.18 con costes indirectos) = 0.00

**P4PREF01A** m pil.pre.hor.arm.0,40 x 0,40 m.tipo de ambiente IV+Qb
0 m × 229.9 (243.69 con costes indirectos) = 0.00

**P4PREF01B** m pil.pre.hor.arm.0,50 x 0,40 m.tipo de ambiente IV+Qb
0 m × 200.74 (212.78 con costes indirectos) = 0.00

**P4PREF01C** m Pilar prefabricado 50x60cm ambiente IV+Qb
0 m × 357.95 (379.43 con costes indirectos) = 0.00

**P4PREF02** Ud Mensula de apoyo en pilar de hormigón prefabr
0 Ud × 5.98 (6.34 con costes indirectos) = 0.00

**P4PREF10** Ud Vaina corrugada en cimentación empotr. pilares
0 Ud × 8.71 (9.23 con costes indirectos) = 0.00

**P4PREF03** ml jác.pref.hor. "U" y 0,40 m. canto
0 ml × 84.7 (89.78 con costes indirectos) = 0.00

**P4PREF08** ml jác.pref.hor.sec."L" 0,50 m.canto 0,50 m anch
0 ml × 51.21 (54.28 con costes indirectos) = 0.00

**P4PREF09** ml jác.pref.hor.sec."T" 0,60 m.canto 0,50 m anch
0 ml × 55.3 (58.62 con costes indirectos) = 0.00

**P4PREF06** ml Jácena portacanalón "H" 0,40 x 0,40 m.
0 ml × 79.25 (84.01 con costes indirectos) = 0.00

**P4PREF05** ml semijácena de 0,60 m. de canto.
0 ml × 90.57 (96 con costes indirectos) = 0.00

**P4PREF14** m Peto interior en fachadas - union cubierta
0 m × 47.04 (49.86 con costes indirectos) = 0.00

**P4LOSA1B** m2 Cobija para tapado de cámara hasta 25 t/m2 de carga de rotura
0 m2 × 361.75 (383.46 con costes indirectos) = 0.00

**P4LOSA1C** m2 Cobija para tapado de cámara hasta 40 t/m2 de carga de rotura
113.54 m2 × 528.17 (559.86 con costes indirectos) = 63566.50

| Medición | Uds. | Largo | Ancho | Parcial |
|---|---|---|---|---|
| Cobija acceso tanque | 1 | 5.2 | 5.2 | 27.04 |
| Arqueta de alivio | 1 | 62.5 |  | 62.50 |
| Cámara de rotura | 1 | 24 |  | 24.00 |
| Total |  |  |  | 113.54 |

**P4LOSA1A** m² Losas prefabricadas de hormigón tapas arq., carga de rotura 25 t
0 m² × 82.76 (87.73 con costes indirectos) = 0.00

**P4LOSA1** m² Losas prefabricadas de hormigón tapas arq. peat.cuant. 95kg/m3
0 m² × 82.76 (87.73 con costes indirectos) = 0.00

**P4LOSA2** m² Losas prefabricadas de hormigón tapas arq.trafic.cuant.190kg/m3
0 m² × 142.76 (151.33 con costes indirectos) = 0.00

**P3EDIF003B** m² Chapado granito 4cm
0 m² × 73.18 (77.57 con costes indirectos) = 0.00

**P4PATE01** ud Pate polipropileno
26 ud × 4.57 (4.84 con costes indirectos) = 125.84

| Medición | Uds. | Largo | Parcial |
|---|---|---|---|
| Arqueta vaciados | 1 | 13 | 13.00 |
| Arqueta clapeta | 1 | 13 | 13.00 |
| Total |  |  | 26 |

**P3EDIF013** m² Fab. Bloq. hormigón 40x20x20
0 m² × 30.96 (32.82 con costes indirectos) = 0.00

**P3EDIF10A** m² Fábrica de ladrillo macizo de 1/2 pié
32 m² × 18.81 (19.94 con costes indirectos) = 638.08

| Medición | Uds. | Largo | Parcial |
|---|---|---|---|
| Varios recrecidos en cubierta para tapes y entradas |  |  |  |
| Tapas de entrada | 2 | 1.5 | 3.00 |
| Tapas bombas | 2 | 1.5 | 3.00 |
| Tapas tamices | 2 | 13 | 26.00 |
| Total |  |  | 32 |

**P4PILOTT300** m Pilote horm.prefabr.T300 Q137 Tn+ensayos+uniones
0 m × 80.57 (85.4 con costes indirectos) = 0.00

**P4PILOTT350** m Pilote horm.prefabr.T350 Q187 Tn+ensayos+uniones
600 m × 96.1 (101.87 con costes indirectos) = 61122.00

| Medición | Uds. | Alto | Parcial |
|---|---|---|---|
| pilotes bajo muros y nave | 30 | 20 | 600.00 |
| Total |  |  | 600 |

**P4PILOTT400** m Pilote horm.prefabr.T400 Q244 Tn+ensayos+uniones
520 m × 119.93 (127.13 con costes indirectos) = 66107.60

| Medición | Uds. | Largo | Alto | Parcial |
|---|---|---|---|---|
| Pilotes bajo losa | 6 |  | 20 | 120.00 |
| Pilotes en pilares de tanque | 4 | 4 | 20 | 320.00 |
| Pilotes bajo muro compartido | 4 |  | 20 | 80.00 |
| Plataforma desde terreno natural |  |  |  |  |
| Total |  |  |  | 520 |

**P4 PILOT01** m Descabezado pilote de cualquier sección
297.5 m × 13.4 (14.2 con costes indirectos) = 4224.50

| Medición | Uds. | Largo | Alto | Parcial |
|---|---|---|---|---|
| EBAR cámara seca y húmeda | 4 |  | 7 | 28.00 |
| Canales | 1 |  | 3 | 3.00 |
| Pozo gruesos | 1 |  | 4 | 4.00 |
| Pilotes muro pozo gruesos | 1 |  | 4 | 4.00 |
| pilotes muro y pilares tanque | 6 | 6 | 7 | 252.00 |
| pilotes nave | 13 |  | 0.5 | 6.50 |
| Total |  |  |  | 297.5 |

**P3EDIF003Z** m² Losa granito 10 cm
4 m² × 93.6 (99.22 con costes indirectos) = 396.88

| Medición | Uds. | Largo | Ancho | Parcial |
|---|---|---|---|---|
| Arqueta de rotura | 1 | 2 | 2 | 4.00 |
| Total |  |  |  | 4 |

##### A1.2.4.3. ESTRUCTURA METÁLICA Y PRFV (SR) (12/06/2000)
Importe: 183464.01

**P41ETT-000** kg Galvanización
0 kg × 0.33 (0.35 con costes indirectos) = 0.00

**P41ETT-001** kg Acero laminado S-275Jr + pintura epoxy+pintura ignófuga
37060.12 kg × 1.87 (1.98 con costes indirectos) = 73379.04

| Medición | Uds. | Largo | Ancho | Alto | Parcial |
|---|---|---|---|---|---|
| Nave |  |  |  |  |  |
| Nave s/ med. aux. |  |  |  |  |  |
| N3/N4 - HE 280 B (HEB) | 5.85 | 103.15 |  |  | 603.43 |
| N2/N5 - IPE 240 (IPE) | 8.135 | 30.69 |  |  | 249.66 |
| N4/N5 - IPE 240 (IPE) | 7.239 | 30.69 |  |  | 222.16 |
| N6/N7 - HE 280 B (HEB) | 5.85 | 103.15 |  |  | 603.43 |
| N8/N9 - HE 280 B (HEB) | 5.85 | 103.15 |  |  | 603.43 |
| N7/N10 - IPE 330 (IPE) | 8.135 | 54.91 |  |  | 446.69 |
| N9/N10 - IPE 330 (IPE) | 7.239 | 55.63 |  |  | 402.71 |
| N11/N12 - HE 280 B (HEB) | 5.85 | 103.15 |  |  | 603.43 |
| N13/N14 - HE 280 B (HEB) | 5.85 | 103.15 |  |  | 603.43 |
| N12/N15 - IPE 360 (IPE) | 8.135 | 63.82 |  |  | 519.18 |
| N14/N15 - IPE 360 (IPE) | 7.239 | 64.65 |  |  | 468.00 |
| N16/N17 - HE 280 B (HEB) | 5.85 | 103.15 |  |  | 603.43 |
| N18/N19 - HE 280 B (HEB) | 5.85 | 103.15 |  |  | 603.43 |
| N17/N20 - IPE 360 (IPE) | 8.135 | 63.82 |  |  | 519.18 |
| N19/N20 - IPE 360 (IPE) | 7.239 | 64.65 |  |  | 468.00 |
| N21/N22 - HE 280 B (HEB) | 5.85 | 103.15 |  |  | 603.43 |
| N23/N24 - HE 280 B (HEB) | 5.85 | 103.15 |  |  | 603.43 |
| N22/N25 - IPE 360 (IPE) | 8.135 | 63.82 |  |  | 519.18 |
| N24/N25 - IPE 360 (IPE) | 7.239 | 64.65 |  |  | 468.00 |
| N26/N27 - HE 280 B (HEB) | 5.85 | 103.15 |  |  | 603.43 |
| N28/N29 - HE 280 B (HEB) | 5.85 | 103.15 |  |  | 603.43 |
| N27/N30 - IPE 330 (IPE) | 8.135 | 54.91 |  |  | 446.69 |
| N29/N30 - IPE 330 (IPE) | 7.239 | 55.63 |  |  | 402.71 |
| N31/N32 - HE 280 B (HEB) | 5.85 | 103.15 |  |  | 603.43 |
| N33/N34 - HE 280 B (HEB) | 5.85 | 103.15 |  |  | 603.43 |
| N34/N35 - IPE 240 (IPE) | 7.239 | 30.69 |  |  | 222.16 |
| N36/N38 - HE 220 B (HEB) | 6.225 | 71.44 |  |  | 444.71 |
| N37/N35 - HE 220 B (HEB) | 6.6 | 71.44 |  |  | 471.50 |
| N38/N39 - IPE 240 (IPE) | 0.083 | 30.84 |  |  | 2.56 |
| N40/N42 - HE 260 B (HEB) | 0.6 | 92.95 |  |  | 55.77 |
| N43/N41 - HE 260 B (HEB) | 0.6 | 92.95 |  |  | 55.77 |
| N30/N35 - IPE 270 (IPE) | 4.91 | 36.03 |  |  | 176.91 |
| N25/N30 - IPE 270 (IPE) | 4.76 | 36.03 |  |  | 171.50 |
| N20/N25 - IPE 270 (IPE) | 4.76 | 36.03 |  |  | 171.50 |
| N15/N20 - IPE 270 (IPE) | 4.76 | 36.03 |  |  | 171.50 |
| N10/N15 - IPE 270 (IPE) | 4.91 | 36.03 |  |  | 176.91 |
| N5/N10 - IPE 270 (IPE) | 5 | 36.03 |  |  | 180.15 |
| N27/N32 - IPE 160 (IPE) | 4.91 | 15.78 |  |  | 77.48 |
| N22/N27 - IPE 160 (IPE) | 4.76 | 15.78 |  |  | 75.11 |
| N17/N22 - IPE 160 (IPE) | 4.76 | 15.78 |  |  | 75.11 |
| N12/N17 - IPE 160 (IPE) | 4.76 | 15.78 |  |  | 75.11 |
| N7/N12 - IPE 160 (IPE) | 4.91 | 15.78 |  |  | 77.48 |
| N2/N7 - IPE 160 (IPE) | 5 | 15.78 |  |  | 78.90 |
| N44/N45 - HE 260 B (HEB) | 0.6 | 92.95 |  |  | 55.77 |
| N46/N47 - HE 260 B (HEB) | 0.6 | 92.95 |  |  | 55.77 |
| N48/N49 - HE 260 B (HEB) | 0.6 | 92.95 |  |  | 55.77 |
| N50/N51 - HE 260 B (HEB) | 0.6 | 92.95 |  |  | 55.77 |
| N52/N53 - HE 260 B (HEB) | 0.6 | 92.95 |  |  | 55.77 |
| N29/N34 - IPE 160 (IPE) | 4.91 | 15.78 |  |  | 77.48 |
| N24/N29 - IPE 160 (IPE) | 4.76 | 15.78 |  |  | 75.11 |
| N19/N24 - IPE 160 (IPE) | 4.76 | 15.78 |  |  | 75.11 |
| N14/N19 - IPE 160 (IPE) | 4.76 | 15.78 |  |  | 75.11 |
| N9/N14 - IPE 160 (IPE) | 4.91 | 15.78 |  |  | 77.48 |
| N4/N9 - IPE 160 (IPE) | 5 | 15.78 |  |  | 78.90 |
| N59/N54 - HE 260 B (HEB) | 0.6 | 92.95 |  |  | 55.77 |
| N60/N55 - HE 260 B (HEB) | 0.6 | 92.95 |  |  | 55.77 |
| N61/N56 - HE 260 B (HEB) | 0.6 | 92.95 |  |  | 55.77 |
| N62/N57 - HE 260 B (HEB) | 0.6 | 92.95 |  |  | 55.77 |
| N63/N58 - HE 260 B (HEB) | 0.6 | 92.95 |  |  | 55.77 |
| N64/N66 - HE 220 B (HEB) | 6.225 | 71.44 |  |  | 444.71 |
| N65/N5 - HE 220 B (HEB) | 6.6 | 71.44 |  |  | 471.50 |
| N68/N67 - IPE 270 (IPE) | 4.91 | 36.03 |  |  | 176.91 |
| N69/N68 - IPE 270 (IPE) | 4.76 | 36.03 |  |  | 171.50 |
| N71/N70 - IPE 270 (IPE) | 4.91 | 36.03 |  |  | 176.91 |
| N72/N71 - IPE 270 (IPE) | 5 | 36.03 |  |  | 180.15 |
| N73/N74 - HE 220 B (HEB) | 6.142 | 71.43 |  |  | 438.72 |
| N75/N76 - HE 220 B (HEB) | 6.142 | 71.43 |  |  | 438.72 |
| N77/N78 - IPE 270 (IPE) | 4.4 | 36.03 |  |  | 158.53 |
| N79/N38 - IPE 270 (IPE) | 4.91 | 36.03 |  |  | 176.91 |
| N80/N74 - IPE 270 (IPE) | 4.91 | 36.03 |  |  | 176.91 |
| N76/N81 - IPE 270 (IPE) | 5 | 36.03 |  |  | 180.15 |
| N66/N82 - IPE 270 (IPE) | 5 | 36.03 |  |  | 180.15 |
| N34/N80 - R 22 (R) | 5.66 | 2.98 |  |  | 16.87 |
| N29/N74 - R 22 (R) | 5.66 | 2.98 |  |  | 16.87 |
| N74/N30 - R 22 (R) | 6.609 | 2.98 |  |  | 19.69 |
| N80/N35 - R 22 (R) | 6.609 | 2.98 |  |  | 19.69 |
| N79/N35 - R 22 (R) | 6.376 | 2.99 |  |  | 19.06 |
| N38/N30 - R 22 (R) | 6.376 | 2.99 |  |  | 19.06 |
| N27/N38 - R 22 (R) | 6.376 | 2.99 |  |  | 19.06 |
| N32/N79 - R 22 (R) | 6.376 | 2.99 |  |  | 19.06 |
| N2/N82 - R 22 (R) | 6.445 | 2.98 |  |  | 19.21 |
| N7/N66 - R 22 (R) | 6.445 | 2.98 |  |  | 19.21 |
| N66/N10 - R 22 (R) | 6.445 | 2.98 |  |  | 19.21 |
| N82/N5 - R 22 (R) | 6.445 | 2.98 |  |  | 19.21 |
| N81/N5 - R 22 (R) | 6.676 | 2.98 |  |  | 19.89 |
| N76/N10 - R 22 (R) | 6.676 | 2.98 |  |  | 19.89 |
| N9/N76 - R 22 (R) | 5.738 | 2.98 |  |  | 17.10 |
| N4/N81 - R 22 (R) | 5.738 | 2.98 |  |  | 17.10 |
| N38/N35 - IPE 240 (IPE) | 4.067 | 30.7 |  |  | 124.86 |
| N32/N38 - IPE 240 (IPE) | 4.067 | 30.7 |  |  | 124.86 |
| N84/N10 - HE 220 B (HEB) | 6.6 | 71.44 |  |  | 471.50 |
| N85/N81 - HE 220 B (HEB) | 6.142 | 71.43 |  |  | 438.72 |
| N83/N82 - HE 220 B (HEB) | 6.225 | 71.44 |  |  | 444.71 |
| Incluye cordores de cubierta y ménsulas |  |  |  |  |  |
| Correas IPE c/1.2m | 0.92 | 445 | 15.8 |  | 6468.52 |
| placas y otros ** | 0.03 | 28469 |  |  | 854.07 |
| Viga carril ** IPE-300 | 2 | 24.1 |  | 42.2 | 2034.04 |
| Vigas carrileras |  |  |  |  |  |
| Varios soportes | 1 | 100 |  |  | 100.00 |
| Viga carril apoyo de contenedor | 8 | 4.5 |  | 44.8 | 1612.80 |
|  | 8 | 4.5 |  | 44.8 | 1612.80 |
| Vigas carril pozo de gruesos | 5 | 1.5 | 4 | 44.8 | 1344.00 |
|  | 4 | 1.6 |  | 44.8 | 286.72 |
|  | 4 | 2 |  | 44.8 | 358.40 |
| Vigas carril soporte cuchara | 4 | 2 |  | 44.8 | 358.40 |
| Nota Se ha considerado perfil UNE-45 |  |  |  |  |  |
| Nota: precios flejes soporte prefabricados incl |  |  |  |  |  |
| en prefabricado |  |  |  |  |  |
| Total |  |  |  |  | 37060.12 |

**P41ETT-001B** kg Acero inoxidable AISI-316L
4261.67 kg × 5.64 (5.98 con costes indirectos) = 25484.79

| Medición | Uds. | Largo | Ancho | Alto | Parcial |
|---|---|---|---|---|---|
| Estructura escaleras cámara húmeda DP** |  |  |  |  |  |
| UNP-240 escalera inclinada | 2 | 1 |  | 33.2 | 66.40 |
|  | 2 | 5 |  | 33.2 | 332.00 |
| UPN-240 tramex | 1 | 10 |  | 33.2 | 332.00 |
| UPN-200 escaleras cortas | 12 | 2.1 |  | 25.3 | 637.56 |
| L50-5 apoyo lateral | 1 | 10 |  | 3.77 | 37.70 |
|  | 2 | 1 |  | 3.77 | 7.54 |
| Tramex pasarela Tanque |  |  |  |  |  |
| Transversales L-50-5 | 2 | 2.2 | 24 | 3.77 | 398.11 |
| Longitudinal L50-5 | 2 | 23.8 |  | 3.77 | 179.45 |
| Perfiles soportes tramex IPE-200 c/1.5 |  |  |  |  |  |
| Cámara húmeda | 6 | 6 |  | 22.4 | 806.40 |
| Cámara seca | 6 | 5 |  | 22.4 | 672.00 |
| Canal | 4 | 4.5 |  | 22.5 | 405.00 |
| Pozo | 2 | 4.5 |  |  | 9.00 |
| L50-5 angulares perimetrales |  |  |  |  |  |
| Cámara seca | 1 | 32 |  | 3.77 | 120.64 |
| Cámara húmeda | 1 | 30 |  | 3.77 | 113.10 |
| Canal | 1 | 21.4 |  | 3.77 | 80.68 |
| Pozo | 1 | 17 |  | 3.77 | 64.09 |
| Total |  |  |  |  | 4261.67 |

**P41BARAND01** m Barandilla metálica galv.+pintura
0 m × 45.85 (48.6 con costes indirectos) = 0.00

**P41BARAND02** m Barandilla acero inoxidable AISI316+p.p.placas, anclajes.
0 m × 111.02 (117.68 con costes indirectos) = 0.00

**P41BARAND04** m Barandilla normalizada PRFV
100.9 m × 93.43 (99.04 con costes indirectos) = 9993.14

| Medición | Uds. | Largo | Ancho | Parcial |
|---|---|---|---|---|
| Contorno pozo bombeo+canales+grueso | 1 | 29.1 |  | 29.10 |
| Pasarela s/ tanque se`paración con EBAR | 1 | 23.8 |  | 23.80 |
| Interior canales desbaste | 2 | 6.2 |  | 12.40 |
| interior cámara seca |  |  |  |  |
| Plataforma | 1 | 1 |  | 1.00 |
| escalera | 1 | 4.9 |  | 4.90 |
| Transversa | 1 | 9 |  | 9.00 |
| Acceso escaleras | -3 | 0.5 |  | -1.50 |
|  | -3 | 1 |  | -3.00 |
| Escaleras inclinadas | 6 | 2.1 | 2 | 25.20 |
| Total |  |  |  | 100.9 |

**P41ESC1** m Escalera vertical telescópica acero inox. tipo barco
53.1 m × 169.98 (180.18 con costes indirectos) = 9567.56

| Medición | Uds. | Largo | Ancho | Parcial |
|---|---|---|---|---|
| Canales | 2 | 5.9 | 2 | 23.60 |
| Cámara húmeda | 1 | 8.9 |  | 8.90 |
| Cámara seca | 1 | 8.9 |  | 8.90 |
| Tanque | 2 | 5.85 |  | 11.70 |
| Total |  |  |  | 53.1 |

**P41ESC0** m Escalera vertical pozos acero inox.
0 m × 141.55 (150.04 con costes indirectos) = 0.00

**P41ESC2** m Escalera vertical acero inox-tipo barco
0 m × 172.7 (183.06 con costes indirectos) = 0.00

**P41ESC3** m Escalera inclinada met.galv 1.0m ancho + barandilla+ placas+estr
0 m × 93.87 (99.5 con costes indirectos) = 0.00

**P41ESC4** m Escalera peldaño inclinada PRFV 1.0m ancho
11.2 m × 294.75 (312.44 con costes indirectos) = 3499.33

| Medición | Uds. | Largo | Parcial |
|---|---|---|---|
| Acceso pozop seco | 1 | 4.9 | 4.90 |
| Acceso a solera | 3 | 2.1 | 6.30 |
| Total |  |  | 11.2 |

**P41ESC5** m Escalera vertical tipo barco PRFV de 500 mm de ancho
6.3 m × 135.42 (143.55 con costes indirectos) = 904.37

| Medición | Uds. | Largo | Parcial |
|---|---|---|---|
| Acceso solera cámara seca | 3 | 2.1 | 6.30 |
| desde tramex |  |  |  |
| Total |  |  | 6.3 |

**P4PATE01** ud Pate polipropileno
45 ud × 4.57 (4.84 con costes indirectos) = 217.80

| Medición | Uds. | Largo | Ancho | Parcial |
|---|---|---|---|---|
| Varios canal pasos | 2 | 6 |  | 12.00 |
| Varios pozo gruesos | 1 | 5 | 3 | 15.00 |
| Varios pasos pozo seco | 6 | 3 |  | 18.00 |
| Total |  |  |  | 45 |

**P41TRAM_003C** m² Tapa ciega registrable 1000kg/m2 PRFV+antideslizante
164 m² × 151.68 (160.78 con costes indirectos) = 26367.92

| Medición | Uds. | Largo | Ancho | Parcial |
|---|---|---|---|---|
| Pozo seco | 1 | 10 | 6 | 60.00 |
| Pozo húmedo | 1 | 10 | 5 | 50.00 |
| Canales y pozo gruesos | 1 | 12 | 4.5 | 54.00 |
| Total |  |  |  | 164 |

**P41TRAM_001B** m² Tramex PRFV 1000Kg/m2 +antideslizante
54.74 m² × 103.68 (109.9 con costes indirectos) = 6015.93

| Medición | Uds. | Largo | Ancho | Parcial |
|---|---|---|---|---|
| Pasarela EBAR-tanque | 1 | 2.3 | 23.8 | 54.74 |
| Total |  |  |  | 54.74 |

**P41TRAM_003B** m² Tramex PRFV 400kg/m2 PRFV (8x8x30)
15 m² × 71.68 (75.98 con costes indirectos) = 1139.70

| Medición | Uds. | Largo | Ancho | Parcial |
|---|---|---|---|---|
| Cámara seca | 1 | 1 | 1 | 1.00 |
|  | 1 | 10 | 1 | 10.00 |
| Canales interior plataforma bajo escalera | 4 | 1 |  | 4.00 |
| Total |  |  |  | 15 |

**P41TRAM_002B** m² Tramex PRFV400Kg/m2 antidesliz+comp. anticaída pozos+anclajes
0 m² × 73.46 (77.87 con costes indirectos) = 0.00

**P41TRAM_001A** m² Tramex AISI-316L 30x30x3 peatonal (400kg/m2)
2 m² × 111.68 (118.38 con costes indirectos) = 236.76

| Medición | Uds. | Largo | Parcial |
|---|---|---|---|
| Varios s/ nec obra ** | 1 | 2 | 2.00 |
| Total |  |  | 2 |

**P41TRAM_002A** m² Tramex AISI-316L 30x30 pletina 60x5 + compuerta anticaída
0 m² × 95.89 (101.64 con costes indirectos) = 0.00

**P41TRAM_003** m² Tramex AISI-316L 50x50x5(1000kg/m2)
2 m² × 66.13 (70.1 con costes indirectos) = 140.20

| Medición | Uds. | Largo | Parcial |
|---|---|---|---|
| Varios s/ nec obra ** | 1 | 2 | 2.00 |
| Total |  |  | 2 |

**P41CADENA III** m Cadena acero inox 8 mm
19 m × 39.28 (41.64 con costes indirectos) = 791.16

| Medición | Uds. | Largo | Parcial |
|---|---|---|---|
| Canales | 4 | 1 | 4.00 |
| Cámara húmeda | 6 | 1 | 6.00 |
| Acceso en superficie EBAR |  |  |  |
| Cámara húmeda | 1 | 1 | 1.00 |
| Cámara seca | 1 | 1 | 1.00 |
| canales | 4 | 1 | 4.00 |
| Pozo | 1 | 1 | 1.00 |
| Bombas de vaciado | 2 | 1 | 2.00 |
| Total |  |  | 19 |

**P3EDIF.010A** m² Lamas para ventilación acero S275JR+pint+mosquitera+filtro
24.36 m² × 71.18 (75.45 con costes indirectos) = 1837.96

| Medición | Uds. | Largo | Ancho | Alto | Parcial |
|---|---|---|---|---|---|
| Frontal-1 | 13 | 1 | 0.6 |  | 7.80 |
| Frontal-2 | 6 | 1 | 0.6 |  | 3.60 |
| Frontal-3 | 5 | 1 | 0.6 |  | 3.00 |
| Frontal-4 | 9 | 1 | 0.6 |  | 5.40 |
| En puertas |  |  |  |  |  |
|  | 3 | 0.85 | 0.3 | 4 | 3.06 |
|  | 6 | 0.55 | 0.3 |  | 0.99 |
|  | 2 | 0.85 | 0.3 |  | 0.51 |
| Total |  |  |  |  | 24.36 |

**P3EDIF.010B** m² Lamas para ventilación PRFV+rejilla mosquitera+filtro
0 m² × 48.49 (51.4 con costes indirectos) = 0.00

**P3EDIF004A** m² Puerta carp. metálica doble chapa lisa de acero de 2mm. espesor
7 m² × 90.75 (96.2 con costes indirectos) = 673.40

| Medición | Uds. | Largo | Ancho | Parcial |
|---|---|---|---|---|
| Sala CCms | 1 | 3.5 | 2 | 7.00 |
| Total |  |  |  | 7 |

**P3EDIF004B** m² Puerta carp. metálica lamas estética ACERO S275JT+Pint
0 m² × 89.94 (95.34 con costes indirectos) = 0.00

**P3EDIF004C** m2 Puertas Seccionables motorizadas
64 m2 × 205.84 (218.19 con costes indirectos) = 13964.16

| Medición | Uds. | Largo | Ancho | Parcial |
|---|---|---|---|---|
| Puertas de paso | 4 | 4 | 4 | 64.00 |
| Total |  |  |  | 64 |

**P4TAPALG01** m² Tapa rectangular corredera acero lagrimada 3 mm
56.5 m² × 145.06 (153.76 con costes indirectos) = 8687.44

| Medición | Uds. | Largo | Parcial |
|---|---|---|---|
| Tamices bombas | 2 | 1 | 2.00 |
| Acceso tanque | 2 | 1 | 2.00 |
| Tamices | 2 | 7.5 | 15.00 |
| Basculantes | 5 | 7.5 | 37.50 |
| Total |  |  | 56.5 |

**P4TAPAFD** m² Tapa de registro de fundición secc rectang D400 modular Ermatic
0 m² × 585.12 (620.23 con costes indirectos) = 0.00

**P4TAPA60C250** ud Tapa registro fundición, circular Ø 60 cm clase C-250
0 ud × 91.96 (97.48 con costes indirectos) = 0.00

**P4TAPA60D400** Ud Tapa registro fundición, circular Ø 60 cm clase D-400
5 Ud × 106.29 (112.67 con costes indirectos) = 563.35

| Medición | Uds. | Parcial |
|---|---|---|
| Arqueta rotura | 3 | 3.00 |
| Arqueta alivio+calpeta | 2 | 2.00 |
| Total |  | 5 |

**P4TAPA60D400P** ud Tapa registro PRFV, circular Ø 60 cm o cuadrada clase D-400
0 ud × 84.09 (89.14 con costes indirectos) = 0.00

**P4TAPA70C250** ud Tapa registro fundición, circular Ø 70 cm clase C-250
0 ud × 128.21 (135.9 con costes indirectos) = 0.00

**P4TAPA70D400B** ud Tapa registro fundición, circular Ø 70 cm clase D-400 ventilac.
0 ud × 140.78 (149.23 con costes indirectos) = 0.00

**P4TAPA70D400** ud Tapa registro fundición, circular Ø 70 cm clase D-400
0 ud × 144.25 (152.91 con costes indirectos) = 0.00

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
0 ud × 452.29 (479.43 con costes indirectos) = 0.00

**P4TAPA90C250A** ud Tapa registro fundición rectang 90x90 cm clase C-250 acerrojada
0 ud × 424.38 (449.84 con costes indirectos) = 0.00

**P4TAPA90D400A** ud Tapa registro fundición rectang 90x90 cm clase D-400 acerrojada
0 ud × 494.13 (523.78 con costes indirectos) = 0.00

**P5ARQP-1A** ud Arq. pref DN=1.0 m H=2.5m+tapa fundición DN600 +pates
0 ud × 571.13 (605.4 con costes indirectos) = 0.00

**P5ARQLD1A** ud Arq. ladrillo 1pie DN1.2m+enfosc+tapa FD H<=2.5m
0 ud × 565.87 (599.82 con costes indirectos) = 0.00

##### A1.2.4.4. EDIFICACIÓN, CERRAMIENTOS Y SOLADOS (SR) (19/11/1998)
Importe: 80539.82

**P3EDIF007** m² Claraboya PMMA parabólica+cerrajería aluminio
0 m² × 178.13 (188.82 con costes indirectos) = 0.00

**P3EDIFCUB1** m² Cubierta con panel sandwich teja de doble chapa de acero galv
0 m² × 19.79 (20.98 con costes indirectos) = 0.00

**P3EDIFCUB2** m² cub.tipo "sandwich" translúcido
89.89 m² × 26.16 (27.73 con costes indirectos) = 2492.65

| Medición | Uds. | Largo | Ancho | Parcial |
|---|---|---|---|---|
| Cubierta inclinada | 1.01 | 445 | 0.2 | 89.89 |
| Nota se considera el 20% de la superficie |  |  |  |  |
| Total |  |  |  | 89.89 |

**P3EDIFCUB3** m² Paneles chapa BT + aislante+ cahapa estriaba BC-90
359.56 m² × 25.17 (26.68 con costes indirectos) = 9593.06

| Medición | Uds. | Largo | Ancho | Parcial |
|---|---|---|---|---|
| Cubierta inclinada | 1.01 | 445 | 0.8 | 359.56 |
| Total |  |  |  | 359.56 |

**P3DRENCUB5** m Canalón de chapa 1100x1,5 mm en cubierta
58.8 m × 37.23 (39.46 con costes indirectos) = 2320.25

| Medición | Uds. | Largo | Parcial |
|---|---|---|---|
|  | 2 | 29.4 | 58.80 |
| Total |  |  | 58.8 |

**P3EDIFALBARD2** m Chapa prelacada remates cerramiento 7 mm
92 m × 47.88 (50.75 con costes indirectos) = 4669.00

| Medición | Uds. | Largo | Parcial |
|---|---|---|---|
| Perimetro ext | 1 | 92 | 92.00 |
| Total |  |  | 92 |

**P3EDIFALBARD** m Suministro y colocación de albardilla prefabricada.
18.2 m × 21.12 (22.39 con costes indirectos) = 407.50

| Medición | Uds. | Largo | Parcial |
|---|---|---|---|
| ventanas | 7 | 2.6 | 18.20 |
| Total |  |  | 18.2 |

**P3EDIF001A** m² Panel prefabricado hormigón blanco y/o color liso
335.8 m² × 42.93 (45.51 con costes indirectos) = 15282.26

| Medición | Uds. | Largo | Alto | Parcial |
|---|---|---|---|---|
| Perimetro ext | 0.5 | 92 | 7.3 | 335.80 |
| Total |  |  |  | 335.8 |

**P3EDIF001B** m² Panel prefabricado hormigón blanc y/o color rugoso canalado
335.8 m² × 48.29 (51.19 con costes indirectos) = 17189.60

| Medición | Uds. | Largo | Alto | Parcial |
|---|---|---|---|---|
| Perimetro ext | 0.5 | 92 | 7.3 | 335.80 |
| Total |  |  |  | 335.8 |

**P3EDIF06C** m² Tabique translúcido con moldeados de vidrio de 80 mm de espesor
1.25 m² × 88.31 (93.61 con costes indirectos) = 117.01

| Medición | Uds. | Largo | Ancho | Parcial |
|---|---|---|---|---|
| Varios conexión sala desodorización-EBAR | 1 | 2.5 | 0.5 | 1.25 |
| Total |  |  |  | 1.25 |

**P3EDIF06A** m² Ventana U GLASS cristal seguridad
0 m² × 77.03 (81.65 con costes indirectos) = 0.00

**P3EDIF06B** m² Acristalamiento seguridad 5+12+5mm
0 m² × 64.26 (68.12 con costes indirectos) = 0.00

**P3EDIF6C** m² Carpintería aluminio lacado+cristal 5-12-5 seguridad
43.68 m² × 112.1 (118.83 con costes indirectos) = 5190.49

| Medición | Uds. | Largo | Ancho | Parcial |
|---|---|---|---|---|
| ventanas | 7 | 2.6 | 2.4 | 43.68 |
| Total |  |  |  | 43.68 |

**P3EDIF6D** m² Carpintería PVC lacado+cristal 4-10-4 seguridad
0 m² × 130.03 (137.83 con costes indirectos) = 0.00

**P3EDIF003D** m Imposta granito 15x40
0 m × 44.8 (47.49 con costes indirectos) = 0.00

**P3ESTR.4005C** m² Reja exterior estética fundición
50.96 m² × 20.28 (21.5 con costes indirectos) = 1095.64

| Medición | Uds. | Largo | Ancho | Parcial |
|---|---|---|---|---|
| ventanas | 7 | 2.8 | 2.6 | 50.96 |
| Total |  |  |  | 50.96 |

**P3EDIF10C** m² Fábrica de Ladrillo rasillón
0 m² × 10.64 (11.28 con costes indirectos) = 0.00

**P3EDIF10A** m² Fábrica de ladrillo macizo de 1/2 pié
0 m² × 18.81 (19.94 con costes indirectos) = 0.00

**P3EDIF013** m² Fab. Bloq. hormigón 40x20x20
115.05 m² × 30.96 (32.82 con costes indirectos) = 3775.94

| Medición | Uds. | Largo | Alto | Parcial |
|---|---|---|---|---|
| Muro separador sala CCMs y desodorización | 1 | 12.5 | 6.5 | 81.25 |
|  | 1 | 5.2 | 6.5 | 33.80 |
| Total |  |  |  | 115.05 |

**P3EDIF012** m² Fab. Bloq. Termoarcilla 30x19x19
0 m² × 22.25 (23.59 con costes indirectos) = 0.00

**P3EDIF11** m2 falso techo de placas de escayola lisa
33.02 m2 × 6.44 (6.83 con costes indirectos) = 225.53

| Medición | Uds. | Largo | Ancho | Parcial |
|---|---|---|---|---|
| Sala CCMs | 1 | 5.2 | 6.35 | 33.02 |
| Total |  |  |  | 33.02 |

**P3EDIF.002** m² Enfoscado maestreado y fratasado
230.1 m² × 14.2 (15.05 con costes indirectos) = 3463.01

| Medición | Uds. | Largo | Alto | Parcial |
|---|---|---|---|---|
| Muro separador sala CCMs y desodorización | 2 | 12.5 | 6.5 | 162.50 |
|  | 2 | 5.2 | 6.5 | 67.60 |
| Total |  |  |  | 230.1 |

**P3EDIF.003** m² Pintura plastificada
263.12 m² × 3.52 (3.73 con costes indirectos) = 981.44

| Medición | Uds. | Largo | Ancho | Alto | Parcial |
|---|---|---|---|---|---|
| Muro separador sala CCMs y desodorización | 2 | 12.5 |  | 6.5 | 162.50 |
|  | 2 | 5.2 |  | 6.5 | 67.60 |
| Sala CCMs | 1 | 5.2 | 6.35 |  | 33.02 |
| Nota el resto es tabique prefabricado y cubierta diáfana |  |  |  |  |  |
| Total |  |  |  |  | 263.12 |

**P3EDIFCOT011** m² Rev. Est. Red Polim. "3D COTEGRAN"
0 m² × 26.09 (27.66 con costes indirectos) = 0.00

**P5PAVPINT_001** m² Pav. Pintura antideslizante en superfice
33.02 m² × 6.06 (6.42 con costes indirectos) = 211.99

| Medición | Uds. | Largo | Ancho | Parcial |
|---|---|---|---|---|
| Sala CCMs | 1 | 5.2 | 6.35 | 33.02 |
| Total |  |  |  | 33.02 |

**P5PAV6** m² Pav.para uso industrial .inc.:lim., fresado o ch
187.5 m² × 13.32 (14.12 con costes indirectos) = 2647.50

| Medición | Uds. | Largo | Ancho | Parcial |
|---|---|---|---|---|
| Losa interior EBAR | 1 | 127.5 |  | 127.50 |
| Zámara seca | 1 | 10 | 6 | 60.00 |
| Total |  |  |  | 187.5 |

**P3EDIFSTEC** m² Pav. Suelo Técnico 600x600x30
33.02 m² × 80.37 (85.19 con costes indirectos) = 2812.97

| Medición | Uds. | Largo | Ancho | Parcial |
|---|---|---|---|---|
| Sala CCms | 1 | 6.35 | 5.2 | 33.02 |
| Total |  |  |  | 33.02 |

**P3EDIF003A** m² Chapado granito 3cm
0 m² × 49.37 (52.33 con costes indirectos) = 0.00

**P3EDIF003B** m² Chapado granito 4cm
0 m² × 73.18 (77.57 con costes indirectos) = 0.00

**P3EDIF003C** m2 Muro sillar granito 1CV 15 cm
0 m2 × 115.3 (122.22 con costes indirectos) = 0.00

**P3EDIF003E** m² Chapado pizarra estético multicolor
0 m² × 37.23 (39.46 con costes indirectos) = 0.00

**P4PREF30** m Vigueta cargadero en dinteles
5 m × 18.85 (19.98 con costes indirectos) = 99.90

| Medición | Uds. | Largo | Parcial |
|---|---|---|---|
| Varios aceso CCMs DP** | 1 | 5 | 5.00 |
| Total |  |  | 5 |

**P3EDIF30** Ud Ayudas albañilería edificación y obra civil
1 Ud × 7513.28 (7964.08 con costes indirectos) = 7964.08

| Medición | Uds. | Parcial |
|---|---|---|
| Varios | 1 | 1.00 |
| Total |  | 1 |

##### A1.2.4.5. DRENAJES Y VACIADOS (SR) (19/11/1998)
Importe: 29527.48

###### A1.2.4.5.1 DRENAJES FILTRACIONES Y FREÁTICOS (08/02/2008)
Importe: 2498.79

**P3DREN110PVC** m Tubo dren PVC 110 mm corrugado+zanja+geotextil
15 m × 5.33 (5.65 con costes indirectos) = 84.75

| Medición | Uds. | Largo | Parcial |
|---|---|---|---|
| Conexión salida dren a pozo | 1 | 15 | 15.00 |
| Total |  |  | 15 |

**P3DREN200PVC** m Tubo dren PVC 200 mm corrugado+zanja+geotextil
167 m × 10.08 (10.68 con costes indirectos) = 1783.56

| Medición | Uds. | Largo | Parcial |
|---|---|---|---|
| Perímetro EBAR+TT | 1 | 152 | 152.00 |
| Conexión a pozo | 1 | 15 | 15.00 |
| Nota** |  |  |  |
| Total |  |  | 167 |

**P3DREN250PVC** m Tubería PVC 250 mm dren+zanja+geotex.
0 m × 13.57 (14.38 con costes indirectos) = 0.00

**P5ARQLD7** Ud Arqueta de registro40x40x40x ciega drenaje
12 Ud × 49.57 (52.54 con costes indirectos) = 630.48

| Medición | Uds. | Parcial |
|---|---|---|
| Varios dren drenaj salida trasdos | 12 | 12.00 |
| Total |  | 12 |

**P3LAM1** m² Imperm. muros+Lámina dren PE+Geotex 200 g
0 m² × 10.67 (11.31 con costes indirectos) = 0.00

**P1MT04D** m³ Rellenos localizado con material filtrante 40/80 95%PN
0 m³ × 11.03 (11.69 con costes indirectos) = 0.00

###### A1.2.4.5.2 DRENAJES Y PENDIENTES INTERIORES (06/04/2011)
Importe: 22473.92

**P3SUM1** ud Sumidero sifónico 30x50
0 ud × 173.43 (183.84 con costes indirectos) = 0.00

**P3SUM2** ud Sumidero sifónico 40x60
4 ud × 182.24 (193.17 con costes indirectos) = 772.68

| Medición | Uds. | Parcial |
|---|---|---|
| Sala CCms | 2 | 2.00 |
| Sala Desodorización | 2 | 2.00 |
| Total |  | 4 |

**P3SUM3** m Sumidero lineal 30 cm de anchura+p.p. canal de recogida
11 m × 55.96 (59.32 con costes indirectos) = 652.52

| Medición | Uds. | Largo | Parcial |
|---|---|---|---|
| Cámara húmeda | 1 | 6 | 6.00 |
| Interior nave | 2 | 2.5 | 5.00 |
| Total |  |  | 11 |

**P4HG-001A** m³ Hormigón HM-12.5/p/20/IIa
0 m³ × 40.72 (43.16 con costes indirectos) = 0.00

| Medición | Parcial |
|---|---|
| Sala CCMs |  |
| Total | 0 |

**P4HG-001B** m³ Hormigón HM-12.5/p/20/IV
0 m³ × 42.55 (45.1 con costes indirectos) = 0.00

**P4HG-002C** m³ Hormigón HM-20/B/20/III y IV-Qb SR horizontales y verticales
330.44 m³ × 57.65 (61.11 con costes indirectos) = 20193.19

| Medición | Uds. | Largo | Ancho | Alto | Parcial |
|---|---|---|---|---|---|
| EBAr |  |  |  |  |  |
| Cámara seca | 1 | 10 | 6 | 0.2 | 12.00 |
| Cámara húmeda | 1 | 10 | 5 | 0.4 | 20.00 |
| Canal | 2 | 1.5 | 6.2 | 0.15 | 2.79 |
| Pozo gruesos | 1 | 17 | 0.75 |  | 12.75 |
| Losa interio nave. Ptes | 1 | 127.5 | 0.15 |  | 19.13 |
| TANQUE |  |  |  |  |  |
| Losa | 1 | 5.81 | 25.4 |  | 147.57 |
| Canal de recogida | 1 | 1.2 | 25.4 |  | 30.48 |
| Cuñas antiincrustación canales | 4 | 0.25 | 25.1 | 2 | 50.20 |
|  | 2 | 0.25 | 32 |  | 16.00 |
| ARQUETA ALIVIO |  |  |  |  |  |
| Arqueta alivio | 1 | 10.4 | 4 | 0.3 | 12.48 |
| Arqueta clapeta | 1 | 2.5 | 4 | 0.2 | 2.00 |
| ARQUETA DE ROTURA | 1 | 4 | 4.2 | 0.3 | 5.04 |
| Total |  |  |  |  | 330.44 |

**P5ARQLD7** Ud Arqueta de registro40x40x40x ciega drenaje
8 Ud × 49.57 (52.54 con costes indirectos) = 420.32

| Medición | Uds. | Parcial |
|---|---|---|
| Interior nave | 4 | 4.00 |
| Interior sala CCMs | 2 | 2.00 |
| Interiro sala desodorización | 2 | 2.00 |
| Total |  | 8 |

**P4TUB200PVC** m Tubería PVC D=200 mm SN-8
18 m × 19.12 (20.27 con costes indirectos) = 364.86

| Medición | Uds. | Largo | Parcial |
|---|---|---|---|
| Varos conexiones |  |  |  |
| Rejilla losa nave | 2 | 1.5 | 3.00 |
| Arquetas y suminderos | 4 | 2.5 | 10.00 |
|  | 2 | 2.5 | 5.00 |
| Total |  |  | 18 |

**P4TUB315PVC** m Tubería PVC D=315 mm SN-8
2.5 m × 26.55 (28.14 con costes indirectos) = 70.35

| Medición | Uds. | Largo | Parcial |
|---|---|---|---|
| Varios conexionados | 1 | 2.5 | 2.50 |
| Total |  |  | 2.5 |

###### A1.2.4.5.3 DRENAJES CUBIERTA (19/11/1998)
Importe: 4554.77

**P3DRENCUB6** Ud Cazoleta sifonica en cubierta
10 Ud × 41.76 (44.27 con costes indirectos) = 442.70

| Medición | Uds. | Parcial |
|---|---|---|
| TT | 10 | 10.00 |
| Total |  | 10 |

**P3DRENCUB5** m Canalón de chapa 1100x1,5 mm en cubierta
0 m × 37.23 (39.46 con costes indirectos) = 0.00

**P3DRENCUN1** m Bajante Tubo de zinc prepatinado negro DN 150 mm
5 m × 11.59 (12.29 con costes indirectos) = 61.45

| Medición | Uds. | Largo | Parcial |
|---|---|---|---|
| Varios conex. | 10 | 0.5 | 5.00 |
| Total |  |  | 5 |

**P3DRENCUB4** m Bajante PVC 160 mm
60 m × 15.88 (16.83 con costes indirectos) = 1009.80

| Medición | Uds. | Largo | Parcial |
|---|---|---|---|
|  | 10 | 6 | 60.00 |
| Total |  |  | 60 |

**P3DRENCUB2** m Manguetón de PVC flexible de 110 mm en conexión a bajantes
15 m × 19 (20.14 con costes indirectos) = 302.10

| Medición | Uds. | Largo | Parcial |
|---|---|---|---|
| Varios | 10 | 1.5 | 15.00 |
| Total |  |  | 15 |

**P5ARQLD2** ud Arqueta de registro 80x80x100 1/2 tapa FD
10 ud × 179.86 (190.65 con costes indirectos) = 1906.50

| Medición | Uds. | Parcial |
|---|---|---|
| Varios descargas | 10 | 10.00 |
| Total |  | 10 |

**P1MT03B1** m³ Excavación localizadas medio-duro+agotam+Tte vertedero
22.5 m³ × 3.86 (4.09 con costes indirectos) = 92.03

| Medición | Uds. | Largo | Ancho | Alto | Parcial |
|---|---|---|---|---|---|
| Varios | 10 | 1.5 | 1.5 | 1 | 22.50 |
| Total |  |  |  |  | 22.5 |

**P1MT04B** m³ Rellenos localizado con suelos proc. excav 150 mm 95%PN
16.1 m³ × 2.99 (3.17 con costes indirectos) = 51.04

| Medición | Uds. | Largo | Ancho | Alto | Parcial |
|---|---|---|---|---|---|
| Varios | 10 | 1.5 | 1.5 | 1 | 22.50 |
|  | -10 | 0.8 | 0.8 | 1 | -6.40 |
| Total |  |  |  |  | 16.1 |

**P4HG-002B** m³ Hormigón HM-20/B/20/IIa Elementos horizontales y verticales
2 m³ × 55.85 (59.2 con costes indirectos) = 118.40

| Medición | Uds. | Largo | Ancho | Alto | Parcial |
|---|---|---|---|---|---|
| Varios | 10 | 1 | 1 | 0.2 | 2.00 |
| Total |  |  |  |  | 2 |

**P4TUB200PVC** m Tubería PVC D=200 mm SN-8
25 m × 19.12 (20.27 con costes indirectos) = 506.75

| Medición | Uds. | Largo | Parcial |
|---|---|---|---|
| Varios conexiones | 10 | 2.5 | 25.00 |
| Total |  |  | 25 |

**P4TUB315PVC** m Tubería PVC D=315 mm SN-8
0 m × 26.55 (28.14 con costes indirectos) = 0.00

**P1MT04E** m³ Rellenos localizado con garbancillo 5/15
6.25 m³ × 9.66 (10.24 con costes indirectos) = 64.00

| Medición | Uds. | Largo | Ancho | Alto | Parcial |
|---|---|---|---|---|---|
| Varios conexiones | 10 | 2.5 | 0.5 | 0.5 | 6.25 |
| Total |  |  |  |  | 6.25 |

##### A1.2.4.6. COLECTOR DE CONEXIÓN Y COLECTOR ALIVIO (SR) (01/01/2004)
Importe: 119229.26

###### A1.2.4.6.1 MOVIMIENTO DE TIERRAS (SR) (01/01/2004)
Importe: 60644.09

**P1MT06A** m³ Demolición muro o losa hormigón armado+tte+canon
0 m³ × 46.51 (49.3 con costes indirectos) = 0.00

**P1MT06B** m³ Demolición muro en masa o mamposteria+tte+canon
1 m³ × 28.51 (30.22 con costes indirectos) = 30.22

| Medición | Uds. | Largo | Parcial |
|---|---|---|---|
| Entronque pozo | 1 | 1 | 1.00 |
| Total |  |  | 1 |

**P1MT06C** m² Demolición pavimento hormigón o acerado 40 cm espesor+tte+canon
0 m² × 6.28 (6.66 con costes indirectos) = 0.00

**P1MT06D** m³ Demolición pavimento de mezcla bituminosa+tte+canon
0 m³ × 14.07 (14.91 con costes indirectos) = 0.00

**P-102AMB-PL01** m² Preparación del terreno y laboreo mecánico
0 m² × 0.18 (0.19 con costes indirectos) = 0.00

**P-102AMB-PL03** m² Desbroce manual y selectivo del terreno
0 m² × 5.42 (5.75 con costes indirectos) = 0.00

**P1MT01B** m² Desbroce y limpieza con med mec.(alta densidad arbórea)
0 m² × 3.88 (4.11 con costes indirectos) = 0.00

**P1MT01A** m² Desbroce y limpieza con med mec.(baja densidad arbórea)
0 m² × 0.19 (0.2 con costes indirectos) = 0.00

**P1MT02A** m² Excavación de tierra vegetal de 35 cm
0 m² × 0.26 (0.28 con costes indirectos) = 0.00

**P1MT02B** m² Extendido de tierra vegetal procedente excav/acopio 35 cm
0 m² × 0.27 (0.29 con costes indirectos) = 0.00

**P1MT03A1** m³ Excavación localizadas roca+agotam+Tte vertedero
0 m³ × 12.01 (12.73 con costes indirectos) = 0.00

**P1MT03B1** m³ Excavación localizadas medio-duro+agotam+Tte vertedero
2638 m³ × 3.86 (4.09 con costes indirectos) = 10789.42

| Medición | Uds. | Largo | Ancho | Alto | Parcial |
|---|---|---|---|---|---|
| s/ med colector | 1 | 2221 |  |  | 2221.00 |
| s/ macizos | 1 | 54 |  |  | 54.00 |
| s/ med pozos | 1 | 238 |  |  | 238.00 |
| Vertido escollera | 1 | 20 | 5 | 0.5 | 50.00 |
| Obra de fábrica | 1 | 50 |  | 1.5 | 75.00 |
| Total |  |  |  |  | 2638 |

**P1MT03B2** m³ sobrecoste excav. localizadas bajo servicios
0 m³ × 0.98 (1.04 con costes indirectos) = 0.00

**P1MT03C1** m³ Excavación loc. blando/medio+agotam+recintos tablest/apan EBAR
0 m³ × 11.54 (12.23 con costes indirectos) = 0.00

**P1MT03H** m³ Excavación de escollera existente+acopio+post. colocacion
0 m³ × 16.46 (17.45 con costes indirectos) = 0.00

**P1MT03I** m² Entibación zanjas y pozos blindada o monocodal
1985 m² × 9.46 (10.03 con costes indirectos) = 19909.55

| Medición | Uds. | Largo | Parcial |
|---|---|---|---|
| s med colectores | 1 | 1678 | 1678.00 |
| s/ med pozos | 1 | 307 | 307.00 |
| Total |  |  | 1985 |

**P1MT15-150A** m² Muro pantalla secante pilote mortero M150 DN 150
0 m² × 120.16 (127.37 con costes indirectos) = 0.00

**P1MT15-150B** m Micropilote DN 150 HA-30 Vaina 125/6 p.p. puntales+viga riostra
0 m × 84.58 (89.65 con costes indirectos) = 0.00

**P1MT09** m² Tablestacado recuperable o perdido cualquier profundidad
0 m² × 79.23 (83.98 con costes indirectos) = 0.00

**P1MT04G** m³ Rellenos localizado con encachado roca mejora terreno
0 m³ × 4.62 (4.9 con costes indirectos) = 0.00

**P1MT04F** m³ Construcción cama de arena en tuberías
32 m³ × 13.33 (14.13 con costes indirectos) = 452.16

| Medición | Uds. | Largo | Parcial |
|---|---|---|---|
| s/ med colector conex-2 | 1 | 32 | 32.00 |
| Total |  |  | 32 |

**P1MT04A** m³ Rellenos localizado con suelos proc. préstamo selec. 33 mm 95%PN
734 m³ × 5.06 (5.36 con costes indirectos) = 3934.24

| Medición | Uds. | Largo | Parcial |
|---|---|---|---|
| s/ med | 1 | 531 | 531.00 |
| macizos | 1 | 28 | 28.00 |
| pozos | 1 | 175 | 175.00 |
| Total |  |  | 734 |

**P1MT04B** m³ Rellenos localizado con suelos proc. excav 150 mm 95%PN
0 m³ × 2.99 (3.17 con costes indirectos) = 0.00

**P1MT04C** m³ Rellenos localizado con suelos proc. préstamo 150 mm 95%PN
568 m³ × 4.29 (4.55 con costes indirectos) = 2584.40

| Medición | Uds. | Largo | Ancho | Alto | Parcial |
|---|---|---|---|---|---|
| s/ med colect | 1 | 532 |  |  | 532.00 |
| Obra de vertido | 1 | 16 | 1.5 | 1.5 | 36.00 |
| Total |  |  |  |  | 568 |

**P1MT04E** m³ Rellenos localizado con garbancillo 5/15
0 m³ × 9.66 (10.24 con costes indirectos) = 0.00

**P1MT04D** m³ Rellenos localizado con material filtrante 40/80 95%PN
0 m³ × 11.03 (11.69 con costes indirectos) = 0.00

**P1MT05A** m³ Formación de terraplén suelo adecuado préstamo 95% PN
0 m³ × 3.59 (3.81 con costes indirectos) = 0.00

**P1MT05C** m³ Formación de terraplén procedente de excavación 95% PN
350 m³ × 1.54 (1.63 con costes indirectos) = 570.50

| Medición | Uds. | Largo | Ancho | Alto | Parcial |
|---|---|---|---|---|---|
| Ataguía ejecución obra vertido | 1 | 40 | 3.5 | 2.5 | 350.00 |
| Talud 1H/1V |  |  |  |  |  |
| Total |  |  |  |  | 350 |

**P1MT05B** m³ Formación de terraplén procedente de préstamos suelo selec.95%PN
0 m³ × 4.3 (4.56 con costes indirectos) = 0.00

**P1MT03G1** m³ Excavación de desmontes suelos + Tte a terraplén o vertedero
350 m³ × 4.05 (4.29 con costes indirectos) = 1501.50

| Medición | Uds. | Largo | Ancho | Alto | Parcial |
|---|---|---|---|---|---|
| Ataguía ejecución obra vertido | 1 | 40 | 3.5 | 2.5 | 350.00 |
| Talud 1H/1V |  |  |  |  |  |
| Total |  |  |  |  | 350 |

**P4HG-002F** m³ Hormigón HNE-150 y/o ciclópeo cruces arroyo
0 m³ × 31.13 (33 con costes indirectos) = 0.00

**P4HG-002B** m³ Hormigón HM-20/B/20/IIa Elementos horizontales y verticales
0 m³ × 55.85 (59.2 con costes indirectos) = 0.00

**P4HG-002C** m³ Hormigón HM-20/B/20/III y IV-Qb SR horizontales y verticales
318 m³ × 57.65 (61.11 con costes indirectos) = 19432.98

| Medición | Uds. | Largo | Parcial |
|---|---|---|---|
| Cama de tubería | 1 | 174 | 174.00 |
| Losas pavimentos | 1 | 144 | 144.00 |
| Total |  |  | 318 |

**P1MT08ESC150** m³ Escollera 150 Kg careada
0 m³ × 14.57 (15.44 con costes indirectos) = 0.00

**P1MT08ESC150H** m³ Escollera 150 Kg hormigonada con HM20
0 m³ × 23.3 (24.7 con costes indirectos) = 0.00

**P1MT08ESC300** m³ Escollera 300 kg careada
0 m³ × 20.41 (21.63 con costes indirectos) = 0.00

**P1MT08ESC300H** m³ Escollera 300 Kg hormigonada con HM20
40 m³ × 30.23 (32.04 con costes indirectos) = 1281.60

| Medición | Uds. | Largo | Ancho | Alto | Parcial |
|---|---|---|---|---|---|
| s/ med obra de descarga cauce | 1 | 16 | 5 | 0.5 | 40.00 |
| Total |  |  |  |  | 40 |

**P1MT08ESC500** m³ Escollera 500 kg careada
0 m³ × 25.66 (27.2 con costes indirectos) = 0.00

**P1MT08ESC500H** m³ Escollera 500 Kg hormigonada con HM20
0 m³ × 34.01 (36.05 con costes indirectos) = 0.00

**P1MT08GTX-002** m² Geotextil Geotesant-295gr/m2
88 m² × 1.69 (1.79 con costes indirectos) = 157.52

| Medición | Uds. | Largo | Ancho | Parcial |
|---|---|---|---|---|
| Bajo escollera | 1.1 | 16 | 5 | 88.00 |
| Total |  |  |  | 88 |

**P1MT08BASEZA1** m³ Zahorra artificial
0 m³ × 10.9 (11.55 con costes indirectos) = 0.00

**P1MT08BASEZA2** m² Escarificado camino +30%Zahorra artificial
0 m² × 1.86 (1.97 con costes indirectos) = 0.00

###### A1.2.4.6.2 COLECTOR (SR) (15/09/2008)
Importe: 40252.45

**P5BANDA250** m Banda de señalización Ancho: 250 mm PVC
271 m × 0.27 (0.29 con costes indirectos) = 78.59

| Medición | Uds. | Largo | Parcial |
|---|---|---|---|
| Conexión-1 | 1 | 115 | 115.00 |
| Conexión-2 | 1 | 80 | 80.00 |
| Alivio | 1 | 70 | 70.00 |
| Conexiones | 3 | 2 | 6.00 |
| Total |  |  | 271 |

**P4TUB200PVC** m Tubería PVC D=200 mm SN-8
0 m × 19.12 (20.27 con costes indirectos) = 0.00

**P4TUB315PVC** m Tubería PVC D=315 mm SN-8
0 m × 26.55 (28.14 con costes indirectos) = 0.00

**P4TUB400PVC** m Tubería PVC D=400 mm SN-8
2 m × 30.27 (32.09 con costes indirectos) = 64.18

| Medición | Uds. | Largo | Parcial |
|---|---|---|---|
| Conexión colectores existentes | 1 | 2 | 2.00 |
| Total |  |  | 2 |

**P4TUB500PVC** m Tubería PVC D=500 mm SN-8
2 m × 39.88 (42.27 con costes indirectos) = 84.54

| Medición | Uds. | Largo | Parcial |
|---|---|---|---|
| Conexión colectores existentes | 1 | 2 | 2.00 |
| Total |  |  | 2 |

**P4TUB-1000HA** m Tubería HA1000 C60
2 m × 62.52 (66.27 con costes indirectos) = 132.54

| Medición | Uds. | Largo | Parcial |
|---|---|---|---|
| Conexión colectores existentes | 1 | 2 | 2.00 |
| Total |  |  | 2 |

**P4TUB60HA135** m Tubería hormigón armado junta elastomérica 135 Ø600
0 m × 48.68 (51.6 con costes indirectos) = 0.00

**P4TUB80HA135** m Tubería hormigón armado junta elastomérica 135 Ø800
0 m × 80.29 (85.11 con costes indirectos) = 0.00

**P4TUB100HA135** m Tubería hormigón armado junta elastomérica 135 Ø1000
0 m × 113.45 (120.26 con costes indirectos) = 0.00

**P4TUB120HA135** m Tubería hormigón armado junta elastomérica 135 Ø1200
185 m × 151.06 (160.12 con costes indirectos) = 29622.20

| Medición | Uds. | Largo | Parcial |
|---|---|---|---|
| Conexión | 1 | 115 | 115.00 |
| Alivio | 2 | 35 | 70.00 |
| Total |  |  | 185 |

**TUB.FD.250AS** m Tubería de FD DN250 saneam. PFA38+pp piezas+J.Flex+(PUXi+ZnAl)
0 m × 72.31 (76.65 con costes indirectos) = 0.00

**TUB.FD.250BS** m Tubería de FD DN250 saneam. PFA38+pp piezas+J.Flex+(PUXi+PUXe)
80 m × 121.11 (128.38 con costes indirectos) = 10270.40

| Medición | Uds. | Largo | Parcial |
|---|---|---|---|
| conex2 | 1 | 80 | 80.00 |
| Total |  |  | 80 |

**TUB.FD.250CS** m Tubería de FD DN250 saneam. PFA38+pp piezas+acerroj+(PUXi+ZnAl)
0 m × 85.32 (90.44 con costes indirectos) = 0.00

###### A1.2.4.6.3 ARQUETAS Y POZOS (SR) (01/05/2004)
Importe: 6064.99

**P1MT03B1** m³ Excavación localizadas medio-duro+agotam+Tte vertedero
0 m³ × 3.86 (4.09 con costes indirectos) = 0.00

**P1MT03A1** m³ Excavación localizadas roca+agotam+Tte vertedero
0 m³ × 12.01 (12.73 con costes indirectos) = 0.00

**P1MT04B** m³ Rellenos localizado con suelos proc. excav 150 mm 95%PN
0 m³ × 2.99 (3.17 con costes indirectos) = 0.00

**P3EDIF.010B** m² Lamas para ventilación PRFV+rejilla mosquitera+filtro
0 m² × 48.49 (51.4 con costes indirectos) = 0.00

**P4HG-002A** m³ Hormigón HL-150/P/20 Elementos horizontales y verticales
2 m³ × 46.19 (48.96 con costes indirectos) = 97.92

| Medición | Uds. | Parcial |
|---|---|---|
| s/ med | 2 | 2.00 |
| Total |  | 2 |

**P4HG-002B** m³ Hormigón HM-20/B/20/IIa Elementos horizontales y verticales
5 m³ × 55.85 (59.2 con costes indirectos) = 296.00

| Medición | Uds. | Parcial |
|---|---|---|
| Cuñas | 5 | 5.00 |
| Total |  | 5 |

**P4HG-004A** m³ Hormigón HA-30/B/20/IIIa y 30/B/12/IIIa
0 m³ × 73.09 (77.48 con costes indirectos) = 0.00

**P4HG-004B** m³ Hormigón HA-30/B/20/IV y HA-30/F12/IV
0 m³ × 75.78 (80.33 con costes indirectos) = 0.00

**P4ETT-004A-E2** m² Encof/desenc. muros y paramentos RECTOS y VISTOS
0 m² × 20.86 (22.11 con costes indirectos) = 0.00

**P4ETT-004E-E1** m² Encof/desenc. Cimientos OCULTOS
0 m² × 13.55 (14.36 con costes indirectos) = 0.00

**P4ETT-002** kg Acero B-500-S
0 kg × 1.32 (1.4 con costes indirectos) = 0.00

**P5ARQP-1C** m Desarrollo pozo de registro estanco DN1000 pref. horm.
13.8 m × 50.97 (54.03 con costes indirectos) = 745.61

| Medición | Uds. | Largo | Alto | Parcial |
|---|---|---|---|---|
| s/ med | 1 | 46 | 0.3 | 13.80 |
| Total |  |  |  | 13.8 |

**P5ARQP-1.2C** m Desarrollo pozo de registro estanco DN1200 pref. horm.
0 m × 52.73 (55.89 con costes indirectos) = 0.00

**P5ARQP-1.5C** m Desarrollo pozo de registro estanco DN1500 pref. horm.
0 m × 66.5 (70.49 con costes indirectos) = 0.00

**P5ARQP-1E** ud Módulo base recto pozo de registro estanco DN1000 pref. horm.1.0
0 ud × 77.13 (81.76 con costes indirectos) = 0.00

**P5ARQP-1.2E** ud Módulo base recto pozo de registro estanco DN1200 pref. horm.1.2
0 ud × 81.59 (86.49 con costes indirectos) = 0.00

**P5ARQP-1.5E** ud Módulo base recto pozo de registro estanco DN1500 pref. horm.2.0
6 ud × 124.74 (132.22 con costes indirectos) = 793.32

| Medición | Uds. | Parcial |
|---|---|---|
| s/ med | 6 | 6.00 |
| Total |  | 6 |

**P5ARQP-1.2F** ud Losa de cierre pozo pref. DN1200 pref. horm. 0,25m de altura
0 ud × 57.6 (61.06 con costes indirectos) = 0.00

**P5ARQP-1.5F** ud Losa de cierre pozo pref. DN1500 pref. horm. 0,25m de altura
6 ud × 84.49 (89.56 con costes indirectos) = 537.36

**P5ARQP-1D** m³ Losa cierre pozo pref DN 1000
0 m³ × 41.39 (43.87 con costes indirectos) = 0.00

**P5ARQP-1.2D** ud Cono asimétrico 1200/600 pref. hormigón.
6 ud × 66.04 (70 con costes indirectos) = 420.00

| Medición | Uds. | Parcial |
|---|---|---|
| s/ med | 6 | 6.00 |
| Total |  | 6 |

**P5ARQP-1.5D** ud Cono asimétrico 1500/600 pref. hormigón.
0 ud × 70.92 (75.18 con costes indirectos) = 0.00

**P4TAPA60D400P** ud Tapa registro PRFV, circular Ø 60 cm o cuadrada clase D-400
0 ud × 84.09 (89.14 con costes indirectos) = 0.00

**P4PATE01** ud Pate polipropileno
35 ud × 4.57 (4.84 con costes indirectos) = 169.40

| Medición | Uds. | Parcial |
|---|---|---|
| s/ med | 35 | 35.00 |
| Total |  | 35 |

**P4JTAHIDROF** m Junta cordón poliuretano hidroexpansivo
45.6 m × 6.61 (7.01 con costes indirectos) = 319.66

| Medición | Uds. | Largo | Ancho | Parcial |
|---|---|---|---|---|
|  | 2 | 6 | 3.8 | 45.60 |
| Total |  |  |  | 45.6 |

**P4JTAHIDROF2** m Junta cordón unión prefabricado a hormigón in situ
0 m × 4.04 (4.28 con costes indirectos) = 0.00

**P41ESC2** m Escalera vertical acero inox-tipo barco
0 m × 172.7 (183.06 con costes indirectos) = 0.00

**P41ESC5** m Escalera vertical tipo barco PRFV de 500 mm de ancho
14 m × 135.42 (143.55 con costes indirectos) = 2009.70

| Medición | Uds. | Largo | Parcial |
|---|---|---|---|
| s/med alturas >4m | 1 | 14 | 14.00 |
| Total |  |  | 14 |

**P4LOSA1** m² Losas prefabricadas de hormigón tapas arq. peat.cuant. 95kg/m3
0 m² × 82.76 (87.73 con costes indirectos) = 0.00

**P4TAPA60C250** ud Tapa registro fundición, circular Ø 60 cm clase C-250
0 ud × 91.96 (97.48 con costes indirectos) = 0.00

**P4TAPA60D400** Ud Tapa registro fundición, circular Ø 60 cm clase D-400
6 Ud × 106.29 (112.67 con costes indirectos) = 676.02

| Medición | Uds. | Parcial |
|---|---|---|
| Pozos | 6 | 6.00 |
| Total |  | 6 |

**P4TAPA70C250** ud Tapa registro fundición, circular Ø 70 cm clase C-250
0 ud × 128.21 (135.9 con costes indirectos) = 0.00

**P4TAPA70D400B** ud Tapa registro fundición, circular Ø 70 cm clase D-400 ventilac.
0 ud × 140.78 (149.23 con costes indirectos) = 0.00

**P4TAPA70D400** ud Tapa registro fundición, circular Ø 70 cm clase D-400
0 ud × 144.25 (152.91 con costes indirectos) = 0.00

###### A1.2.4.6.4 OBRA DE FÁBRICA (SR) (19/10/2010)
Importe: 7532.91

**P4HG-002A** m³ Hormigón HL-150/P/20 Elementos horizontales y verticales
4.71 m³ × 46.19 (48.96 con costes indirectos) = 230.60

| Medición | Uds. | Parcial |
|---|---|---|
| s/ med | 4.71 | 4.71 |
| Total |  | 4.71 |

**P4HG-002C** m³ Hormigón HM-20/B/20/III y IV-Qb SR horizontales y verticales
0 m³ × 57.65 (61.11 con costes indirectos) = 0.00

**P4HG-004A2H** m³ Hormigón HA-30/B/20/IV+Qb+SR soleras, cimentaciones, forjados
21.8 m³ × 77.3 (81.94 con costes indirectos) = 1786.29

| Medición | Uds. | Largo | Parcial |
|---|---|---|---|
| Solera | 1 | 8.4 | 8.40 |
| Muros | 1 | 13.4 | 13.40 |
| Total |  |  | 21.8 |

**P4HG-004A2V** m³ Hormigón HA-30/B/20/IV+Qb SR muros, alzados, pilares y vigas
7.8 m³ × 84.97 (90.07 con costes indirectos) = 702.55

| Medición | Uds. | Largo | Parcial |
|---|---|---|---|
| Muros | 1 | 7.8 | 7.80 |
| Total |  |  | 7.8 |

**P4ETT-002** kg Acero B-500-S
2072 kg × 1.32 (1.4 con costes indirectos) = 2900.80

| Medición | Uds. | Largo | Alto | Parcial |
|---|---|---|---|---|
| Cuantía 58 kg/m3 | 1 | 21.8 | 70 | 1526.00 |
|  | 1 | 7.8 | 70 | 546.00 |
| Total |  |  |  | 2072 |

**P4ETT-004A-E2** m² Encof/desenc. muros y paramentos RECTOS y VISTOS
64.1 m² × 20.86 (22.11 con costes indirectos) = 1417.25

| Medición | Uds. | Largo | Alto | Parcial |
|---|---|---|---|---|
| alzados muros | 2 | 2.7 | 2 | 10.80 |
|  | 2 | 10 | 2 | 40.00 |
| tape cierre | 1 | 7.5 |  | 7.50 |
| Tapes y varios | 0.1 | 58 |  | 5.80 |
| Total |  |  |  | 64.1 |

**P4ETT-004E-E1** m² Encof/desenc. Cimientos OCULTOS
34.5 m² × 13.55 (14.36 con costes indirectos) = 495.42

| Medición | Uds. | Largo | Alto | Parcial |
|---|---|---|---|---|
| cimientos | 1 | 27 | 0.5 | 13.50 |
| Zapatas | 1 | 16 | 0.5 | 8.00 |
|  | 1 | 12 | 0.5 | 6.00 |
| Zapatas | 1 | 9 | 0.5 | 4.50 |
|  | 1 | 5 | 0.5 | 2.50 |
| Total |  |  |  | 34.5 |

###### A1.2.4.6.5 VARIOS (SR) (19/10/2010)
Importe: 4734.82

**P0TP0090** ud Ventilador 1.600 m3/h y conductos espacios confinados
1 ud × 1705.87 (1808.22 con costes indirectos) = 1808.22

| Medición | Uds. | Parcial |
|---|---|---|
| ventilación en espacios confinados conexiones | 1 | 1.00 |
| Total |  | 1 |

**P0TP0091** m Conducto flexible sección inf. 0.15 m2
25 m × 24.69 (26.17 con costes indirectos) = 654.25

| Medición | Uds. | Largo | Parcial |
|---|---|---|---|
| Varios | 1 | 25 | 25.00 |
| Total |  |  | 25 |

**U11025124N** ud Alumbrado interior recintos confinados
1 ud × 1371.34 (1453.62 con costes indirectos) = 1453.62

| Medición | Uds. | Parcial |
|---|---|---|
| VArios | 1 | 1.00 |
| Opeeraciones de conexionado |  |  |
| Total |  | 1 |

**P1MT10B1** día Bypass y bombeo gran caudal 90 m3/h
0 día × 73.85 (78.28 con costes indirectos) = 0.00

**P1MT10B2** día Bypass y bombeo gran caudal 180 m3/h
0 día × 105.2 (111.51 con costes indirectos) = 0.00

**P1MT10B3** día Bypass y bombeo gran caudal 320 m3/h
0 día × 175.81 (186.36 con costes indirectos) = 0.00

**P1MT10B4** día Bypass y bombeo gran caudal 720 m3/h
0 día × 301.8 (319.91 con costes indirectos) = 0.00

**P1MT10B5** día Bypass y bombeo gran caudal 1080m3/h
0 día × 397.83 (421.7 con costes indirectos) = 0.00

**P1MT10B6** día Bypass y bombeo aguas residuales y pluviales 1800 m3/h
0 día × 597.29 (633.13 con costes indirectos) = 0.00

**P4RSS5A** ud Cegado arqueta o tuberías mediante tape y hormigonado
3 ud × 112.27 (119.01 con costes indirectos) = 357.03

| Medición | Uds. | Parcial |
|---|---|---|
| Conexionados | 3 | 3.00 |
| Total |  | 3 |

**P4RSS5B** ud Cegado de tuberías con brida ciega cualq. diam.
0 ud × 220.14 (233.35 con costes indirectos) = 0.00

**P5ARQCONEX** ud Conexión sanemiento y/o pluviales a arqueta/ estruct. exist.+byp
1 ud × 435.57 (461.7 con costes indirectos) = 461.70

| Medición | Uds. | Parcial |
|---|---|---|
| Conex. con arqueta de inicio | 1 | 1.00 |
| Total |  | 1 |

##### A1.2.4.7. CALDERERÍA Y VALVULERÍA (SR) (10/10/2000)
Importe: 897618.76

###### A1.2.4.7.1 BOMBAS Y VALVULERÍA (01/09/2005)
Importe: 427708.75

**P41ETT-000** kg Galvanización
0 kg × 0.33 (0.35 con costes indirectos) = 0.00

**P41ETT-001** kg Acero laminado S-275Jr + pintura epoxy+pintura ignófuga
0 kg × 1.87 (1.98 con costes indirectos) = 0.00

**P41ETT-001B** kg Acero inoxidable AISI-316L
2366.8 kg × 5.64 (5.98 con costes indirectos) = 14153.46

| Medición | Uds. | Largo | Alto | Parcial |
|---|---|---|---|---|
| Soportes tuberías | 6 | 1 | 33.2 | 199.20 |
|  | 6 | 0.5 | 33.2 | 99.60 |
| Colector común | 2 | 1 | 33.2 | 66.40 |
| Vaciado TT | 4 | 0.5 | 33.2 | 66.40 |
| Placas y tornillería | 12 | 1 | 20 | 240.00 |
| Anclaje vertical | 2 | 0.5 | 33.2 | 33.20 |
| Calderería conexión tuberías, bridas y codos |  |  |  |  |
| DN 300 | 4 | 5 | 30 | 600.00 |
| DN 150 | 3 | 5 | 20 | 300.00 |
| Vaciado T | 2 |  | 20 | 40.00 |
| DN 450 tapa ciega | 1 |  | 60 | 60.00 |
| DN 450 codo/ bridas | 1 |  | 80 | 80.00 |
| Campana 250 mm e=3 | 3 |  | 60 | 180.00 |
| Campana 450mm e=3.2 | 3 |  | 134 | 402.00 |
| Total |  |  |  | 2366.8 |

**TBTI0150.2.0** M Tubería de Acero Inoxidable AISI 316L DN 150 e=2.0mm
50 M × 98.65 (104.57 con costes indirectos) = 5228.50

| Medición | Uds. | Largo | Parcial |
|---|---|---|---|
| Tuberías | 3 | 6 | 18.00 |
|  | 3 | 1.5 | 4.50 |
| Tubería vaciado tanque | 1 | 15.5 | 15.50 |
|  | 1 | 6 | 6.00 |
|  | 1 | 6 | 6.00 |
| Total |  |  | 50 |

**TBTI0200.2.0** M Tubería de Acero Inoxidable AISI 316L DN 200 e=2.0mm
0 M × 130.69 (138.53 con costes indirectos) = 0.00

**TBTI0250.3.0** M Tubería de Acero Inoxidable AISI 316L DN 250 e=3.0mm
0 M × 245.99 (260.75 con costes indirectos) = 0.00

**TBTI0300.3.0** M Tubería de Acero Inoxidable AISI 316L DN 300 e=3.0mm
29.5 M × 294.05 (311.69 con costes indirectos) = 9194.86

| Medición | Uds. | Largo | Parcial |
|---|---|---|---|
| Tuberías | 3 | 6 | 18.00 |
|  | 1 | 6 | 6.00 |
|  | 3 | 1.5 | 4.50 |
|  | 1 | 1 | 1.00 |
| Total |  |  | 29.5 |

**TBTI0350.3.0** M Tubería de Acero Inoxidable AISI 316L DN 350 e=3.0mm
0 M × 342.08 (362.6 con costes indirectos) = 0.00

**TBTI0400.3.6** M Tubería de Acero Inoxidable AISI 316L DN 400 e=3.6mm
0 M × 469.54 (497.71 con costes indirectos) = 0.00

**TBTI0450.4.0** M Tubería de Acero Inoxidable AISI 316L DN 450 e=4.0 mm
0 M × 586.79 (622 con costes indirectos) = 0.00

**TBTI0500.4.5** M Tubería de Acero Inoxidable AISI 316L DN 500 e=4.5 mm
14 M × 733.66 (777.68 con costes indirectos) = 10887.52

| Medición | Uds. | Largo | Parcial |
|---|---|---|---|
| Tubería común | 1 | 10 | 10.00 |
|  | 1 | 4 | 4.00 |
| Total |  |  | 14 |

**TBTI0600.5.6** M Tubería de Acero Inoxidable AISI 316L DN 600 e=5.6mm
0 M × 1096.31 (1162.09 con costes indirectos) = 0.00

**P6BOM1C** Ud Bomba 105 Kw (Los Barrios tipo-1)
0 Ud × 66486.6 (70475.8 con costes indirectos) = 0.00

**P6BOM2C** Ud Bomba 18.5 Kw (Los Barrios tipo-2)
0 Ud × 46487.63 (49276.89 con costes indirectos) = 0.00

**P6BOM1D** Ud Bomba 105 Kw (Pte Romano tipo-1)
0 Ud × 66486.6 (70475.8 con costes indirectos) = 0.00

**P6BOM2D** Ud Bomba 22 Kw (Pte Romano tipo-2)
0 Ud × 17587.34 (18642.58 con costes indirectos) = 0.00

**P6BOM1E** Ud Bomba 215 Kw (Guadacorte tipo-1)
0 Ud × 93889.65 (99523.03 con costes indirectos) = 0.00

**P6BOM2E** Ud Bomba 37 Kw (Guadacorte tipo-2)
0 Ud × 27094.02 (28719.66 con costes indirectos) = 0.00

**P6BOM1F** Ud Bomba 125Kw (S. Roque tipo-1)
3 Ud × 78134.41 (82822.47 con costes indirectos) = 248467.41

**P6BOM2F** Ud Bomba 22 Kw (S. Roque tipo-2)
3 Ud × 17587.34 (18642.58 con costes indirectos) = 55927.74

**P6BOM2G** Ud Bomba 7,5 Kw (S. Carteya tipo-1)
0 Ud × 10305.1 (10923.41 con costes indirectos) = 0.00

**P6BOM6A** Ud Bomba vaciado de tanque 6 Kw
2 Ud × 9159.1 (9708.65 con costes indirectos) = 19417.30

**P6BOM8A** Ud Bomba sumergible achique 3 Kw
1 Ud × 693.51 (735.12 con costes indirectos) = 735.12

**P6TRIT01** ud Triturador caudal 1.200 l/s
0 ud × 87867.51 (93139.56 con costes indirectos) = 0.00

**P6TRIT03** ud Triturador caudal 175 l/s
0 ud × 27359.83 (29001.42 con costes indirectos) = 0.00

**P6CALD3000.16** Ud Calderín 3000L PN16 saneamiento+ventosa 150
1 Ud × 18256.5 (19351.89 con costes indirectos) = 19351.89

**P6CALD8000.16** Ud Calderín 8.000L PN16 saneamiento+ ventosa150
0 Ud × 49156.75 (52106.16 con costes indirectos) = 0.00

**P6CALD10000.1** Ud Calderín 10.000L PN16 saneamiento +Ventosa 150
0 Ud × 55840.18 (59190.59 con costes indirectos) = 0.00

**P4NEOP2** m Banda EPDM y neopreno apoyo tuberías
25 m × 5.68 (6.02 con costes indirectos) = 150.50

| Medición | Uds. | Largo | Ancho | Parcial |
|---|---|---|---|---|
| Tubería de DN 150 | 3 | 0.5 | 2 | 3.00 |
| Tubería de DN 300 | 4 | 0.95 | 2 | 7.60 |
| Tubería de DN 500 | 1 | 1.6 | 9 | 14.40 |
| Total |  |  |  | 25 |

**P4NEOP3** dm3 Neopreno apoyo elementos estructurales
0 dm3 × 31.14 (33.01 con costes indirectos) = 0.00

**P6PM80INX** ud Carrete pasamuros 80 mm AISI 316 brida-brida
0 ud × 80.78 (85.63 con costes indirectos) = 0.00

**P6PM100INX** ud Carrete pasamuros 100 mm AISI 316 brida-brida
0 ud × 91.58 (97.07 con costes indirectos) = 0.00

**P6PM125INX** ud Carrete pasamuros 125 mm AISI 316 brida-brida
0 ud × 137.89 (146.16 con costes indirectos) = 0.00

**P6PM150INX** ud Carrete pasamuros 150mm AIS I316 brida-brida
4 ud × 165.91 (175.86 con costes indirectos) = 703.44

| Medición | Uds. | Parcial |
|---|---|---|
| Aspiración | 3 | 3.00 |
| VaciadoTT | 1 | 1.00 |
| Total |  | 4 |

**P6PM200INX** ud Carrete pasamuros 200mm AISI 316 brida-brida
0 ud × 197.43 (209.28 con costes indirectos) = 0.00

**P6PM250INX** ud Carrete pasamuros 250mm AISI 316 brida-brida
0 ud × 204.84 (217.13 con costes indirectos) = 0.00

**P6PM300INX** ud Carrete pasamuros 300mm AISI316 brida-brida
4 ud × 238.71 (253.03 con costes indirectos) = 1012.12

| Medición | Uds. | Parcial |
|---|---|---|
| Aspiración | 4 | 4.00 |
| Total |  | 4 |

**P6PM350INX** ud Carrete pasamuros 350mm AISI316 brida-brida
0 ud × 258.55 (274.06 con costes indirectos) = 0.00

**P6PM400INX** ud Carrete pasamuros 400mm AISI316 brida-brida
0 ud × 289.09 (306.44 con costes indirectos) = 0.00

**P6PM450INX** ud Carrete pasamuros 450mm AISI316 brida-brida
1 ud × 360.89 (382.54 con costes indirectos) = 382.54

**P6PM500INX** ud Carrete pasamuros 500mm AISI316 brida-brida
1 ud × 396.46 (420.25 con costes indirectos) = 420.25

| Medición | Uds. | Parcial |
|---|---|---|
| Vaciado tanque | 1 | 1.00 |
| Total |  | 1 |

**P6PM600INX** Ud Carrete pasamuros 600mm AISI316
0 Ud × 472.02 (500.34 con costes indirectos) = 0.00

**P6VC.060.16** ud Válvula compuerta ø 50/60 mm, 16 atm, instalada
0 ud × 64.2 (68.05 con costes indirectos) = 0.00

**P6VC.080.16** ud Válvula compuerta ø 80 mm, 16 atm, instalada
1 ud × 72.57 (76.92 con costes indirectos) = 76.92

| Medición | Uds. | Parcial |
|---|---|---|
| Calderín vaciados | 1 | 1.00 |
| Total |  | 1 |

**P6VC.100.16** ud Válvula compuerta ø 100 mm, 16 atm, instalada
0 ud × 155.78 (165.13 con costes indirectos) = 0.00

**P6VC.125.16** ud Válvula compuerta ø 125 mm, 16 atm, instalada
0 ud × 228.1 (241.79 con costes indirectos) = 0.00

**P6VC.150.16** ud Válvula compuerta ø 150 mm, 16 atm, instalada
3 ud × 285.29 (302.41 con costes indirectos) = 907.23

| Medición | Uds. | Parcial |
|---|---|---|
| Calderín ventosa | 2 | 2.00 |
| Calderín vaciado | 1 | 1.00 |
| Total |  | 3 |

**P6VM.80.16** ud Válvula mariposa ø 80 mm, 16 atm, instalada
0 ud × 252.37 (267.51 con costes indirectos) = 0.00

**P6VM.80.20** Ud Válvula mariposa ø 80 mm, 20atm, instalada
0 Ud × 297.99 (315.87 con costes indirectos) = 0.00

**P6VM.100.20** ud Válvula mariposa ø 100 mm, 20/25 atm, instalada. Manual
0 ud × 387.58 (410.83 con costes indirectos) = 0.00

**P6VM.100.16** ud Válvula mariposa ø 100 mm, 16 atm, instalada. Manual
0 ud × 331.8 (351.71 con costes indirectos) = 0.00

**P6VM.125.16** ud Válvula mariposa ø 125 mm, 16 atm, instalada. Manual
0 ud × 417.92 (443 con costes indirectos) = 0.00

**P6VM.150.16** ud Válvula mariposa ø 150 mm, 16 atm, instalada. Manual
7 ud × 500.77 (530.82 con costes indirectos) = 3715.74

| Medición | Uds. | Largo | Parcial |
|---|---|---|---|
| Impulsión | 3 | 2 | 6.00 |
| Calderín | 1 |  | 1.00 |
| Total |  |  | 7 |

**P6VM.200.16** ud Válvula mariposa ø 200 mm, 16 atm, instalada. Manual
0 ud × 638.07 (676.35 con costes indirectos) = 0.00

**P6VM.250.16** ud Válvula mariposa ø 250 mm, 16 atm, instalada. Manual
0 ud × 785.12 (832.23 con costes indirectos) = 0.00

**P6VM.300.16** ud Válvula mariposa ø 300 mm, 16 atm, instalada. Manual
9 ud × 1231.15 (1305.02 con costes indirectos) = 11745.18

| Medición | Uds. | Largo | Parcial |
|---|---|---|---|
| Impulsión | 3 | 2 | 6.00 |
| Sobrepresión | 1 | 1 | 1.00 |
| Calderín | 2 |  | 2.00 |
| Total |  |  | 9 |

**P6VM.350.16** ud Válvula mariposa ø 350 mm, 16 atm, instalada. Manual
0 ud × 1370.4 (1452.62 con costes indirectos) = 0.00

**P6VM.400.16** ud Válvula mariposa ø 400 mm, 16 atm, instalada. Manual
0 ud × 1906.07 (2020.43 con costes indirectos) = 0.00

**P6VM.450.16** ud Válvula mariposa ø 450 mm, 16 atm, instalada. Manual
0 ud × 2150.13 (2279.14 con costes indirectos) = 0.00

**P6VM.500.16** ud Válvula mariposa ø 500 mm, 16 atm, instalada. Manual
1 ud × 2271.06 (2407.32 con costes indirectos) = 2407.32

| Medición | Uds. | Parcial |
|---|---|---|
| Vaciado tanque | 1 | 1.00 |
| Total |  | 1 |

**P6VM.600.16** Ud Válvula mariposa ø600 mm, 16 atm, instalada. Manual
0 Ud × 2823.33 (2992.73 con costes indirectos) = 0.00

**P6VM.150.20** ud Válvula mariposa ø 150 mm, 20/25 atm, instalada. Manual
0 ud × 662.54 (702.29 con costes indirectos) = 0.00

**P6VM.300.20** ud Válvula mariposa ø 300 mm, 20/25 atm, instalada. Manual
0 ud × 1667.67 (1767.73 con costes indirectos) = 0.00

**P6VM.400.20** ud Válvula mariposa ø 400 mm, 20/25 atm, instalada. Manual
0 ud × 2463.9 (2611.73 con costes indirectos) = 0.00

**P6VM.500.20** ud Válvula mariposa ø 500 mm, 20/25 atm, instalada. Manual
0 ud × 3086.9 (3272.11 con costes indirectos) = 0.00

**P6VM.250.16M** Ud Válvula mariposa ø 250 mm, 16 atm, instalada. Motorizado
0 Ud × 2449.87 (2596.86 con costes indirectos) = 0.00

**P6VM.300.16M** Ud Válvula mariposa ø 300 mm, 16 atm, instalada. Motorizado
0 Ud × 3034.54 (3216.61 con costes indirectos) = 0.00

**P6VM.350.16M** Ud Válvula mariposa ø 350 mm, 16 atm, instalada. Motorizada
0 Ud × 3355.45 (3556.78 con costes indirectos) = 0.00

**P6VM.400.16M** Ud Válvula mariposa ø 400 mm, 16 atm, instalada. Motorizado
0 Ud × 4662.77 (4942.54 con costes indirectos) = 0.00

**P6VM.500.16M** Ud Válvula mariposa ø 500 mm, 16 atm, instalada. motorizada
0 Ud × 5575.26 (5909.78 con costes indirectos) = 0.00

**P6VM.600.16M** Ud Válvula mariposa ø600 mm, 16 atm, instalada. Motorizada
0 Ud × 7058.28 (7481.78 con costes indirectos) = 0.00

**P6VM.300.20M** Ud Válvula mariposa ø 300 mm, 20/25 atm, instalada. Motorizada
0 Ud × 3984.06 (4223.1 con costes indirectos) = 0.00

**P6VM.400.20M** Ud Válvula mariposa ø 400 mm, 20/25 atm, instalada. Motorizada
0 Ud × 5915.55 (6270.48 con costes indirectos) = 0.00

**P6VM.500.20M** Ud Válvula mariposa ø 500 mm, 20/25 atm, instalada. Motorizada
0 Ud × 7717.25 (8180.29 con costes indirectos) = 0.00

**P6VM.600.20M** Ud Válvula mariposa ø 600 mm, 20/25 atm, instalada. Motorizada
0 Ud × 9242.75 (9797.32 con costes indirectos) = 0.00

**P6CD.080.16** ud Carrete desmontaje DN80 PN16
0 ud × 49.23 (52.18 con costes indirectos) = 0.00

**P6CD.125.16** ud Carrete desmontaje DN125 PN16
0 ud × 112.19 (118.92 con costes indirectos) = 0.00

**P6CD.100.16** ud Carrete desmontaje DN100 PN16
0 ud × 69.69 (73.87 con costes indirectos) = 0.00

**P6CD.150.16** ud Carrete desmontaje DN150PN16
7 ud × 146.18 (154.95 con costes indirectos) = 1084.65

| Medición | Uds. | Largo | Parcial |
|---|---|---|---|
| Impulsión | 3 | 2 | 6.00 |
| Calderín | 1 |  | 1.00 |
| Total |  |  | 7 |

**P6CD.200.16** ud Carrete desmontaje DN200 PN16
0 ud × 176.13 (186.7 con costes indirectos) = 0.00

**P6CD.250.16** ud Carrete desmontaje DN250 PN16
0 ud × 195.53 (207.26 con costes indirectos) = 0.00

**P6CD.300.16** ud Carrete desmontaje DN 300 PN16
9 ud × 269.38 (285.54 con costes indirectos) = 2569.86

| Medición | Uds. | Largo | Parcial |
|---|---|---|---|
| Impulsión | 3 | 2 | 6.00 |
| Sobrepresión | 1 |  | 1.00 |
| calderín | 2 |  | 2.00 |
| Total |  |  | 9 |

**P6CD.350.16** ud Carrete desmontaje DN 350 PN16
0 ud × 292.32 (309.86 con costes indirectos) = 0.00

**P6CD.400.16** ud Carrete desmontaje DN 400 PN16
0 ud × 391.23 (414.7 con costes indirectos) = 0.00

**P6CD.500.16** ud Carrete desmontaje DN 500 PN16
0 ud × 428.99 (454.73 con costes indirectos) = 0.00

**P6CD.600.16** ud Carrete desmontaje DN 600 PN16
0 ud × 524.23 (555.68 con costes indirectos) = 0.00

**P6VR.050.16** ud Válvula de retención DN 50mm PN 16
0 ud × 70.42 (74.65 con costes indirectos) = 0.00

**P6VR.063.16** ud Válvula de retención DN 65mm PN 16
0 ud × 93.31 (98.91 con costes indirectos) = 0.00

**P6VR.080.16** ud Válvula de retención DN 80mm PN 16
0 ud × 125.3 (132.82 con costes indirectos) = 0.00

**P6VR.100.16** ud Válvula de retención DN 100 mm PN 16
0 ud × 139.85 (148.24 con costes indirectos) = 0.00

**P6VR.125.16** ud Válvula de retención DN 125mm PN 16
0 ud × 178.5 (189.21 con costes indirectos) = 0.00

**P6VR.150.16** ud Válvula de retención DN 150mm PN 16
5 ud × 208.07 (220.55 con costes indirectos) = 1102.75

| Medición | Uds. | Largo | Parcial |
|---|---|---|---|
| Impulsión | 3 | 1 | 3.00 |
| Vaciado tanque | 2 |  | 2.00 |
| Total |  |  | 5 |

**P6VR.200.16** ud Válvula de retención DN 200mm PN 16
0 ud × 271.46 (287.75 con costes indirectos) = 0.00

**P6VR.250.16** ud Válvula de retención DN 250mm PN 16
0 ud × 494.68 (524.36 con costes indirectos) = 0.00

**P6VR.300.16** ud Válvula de retención DN 300 mm PN 16
4 ud × 594.68 (630.36 con costes indirectos) = 2521.44

| Medición | Uds. | Largo | Parcial |
|---|---|---|---|
| Impulsión | 3 | 1 | 3.00 |
| calderín | 1 |  | 1.00 |
| Total |  |  | 4 |

**P6VR.400.16** ud Válvula de retención DN 400 mm PN 16
0 ud × 1114.68 (1181.56 con costes indirectos) = 0.00

**P6VRP.80.20** ud Válvula reductora presión membrana PN20 Ø80
0 ud × 695.3 (737.02 con costes indirectos) = 0.00

**P6VRP.100.20** ud Válvula reductora presión membrana PN20 Ø100
0 ud × 793.55 (841.16 con costes indirectos) = 0.00

**P6VRP.150.20** ud Válvula reductora presión membrana PN20Ø150
0 ud × 1284.8 (1361.89 con costes indirectos) = 0.00

**P6VRP.200.20** ud Válvula reductora presión membrana PN20 Ø200
0 ud × 2116.14 (2243.11 con costes indirectos) = 0.00

**P6VRP.250.20** ud Válvula reductora presión membrana PN20 Ø250
0 ud × 2494.02 (2643.66 con costes indirectos) = 0.00

**P6VRP.300.20** ud Válvula reductora presión membrana PN20 Ø300
0 ud × 4610.14 (4886.75 con costes indirectos) = 0.00

**P6VRP.350.20** ud Válvula reductora presión membrana PN20 Ø350
0 ud × 5743.79 (6088.42 con costes indirectos) = 0.00

**P6VENT025.16S** ud Ventosa trifuncional DN25 mm PN16 saneamiento
0 ud × 149.59 (158.57 con costes indirectos) = 0.00

**P6VENT050.16S** ud Ventosa trifuncional DN50 mm PN16 saneamiento
0 ud × 201.26 (213.34 con costes indirectos) = 0.00

**P6VENT080.16S** ud Ventosa trifuncional DN80 mm PN16 sanamiento
0 ud × 365.85 (387.8 con costes indirectos) = 0.00

**P6VENT100.16S** ud Ventosa trifuncional DN100 mm PN16 saneamiento
0 ud × 590.36 (625.78 con costes indirectos) = 0.00

**P6VENT150.16S** ud Ventosa trifuncional DN150 mm PN16 saneamiento
1 ud × 929.58 (985.35 con costes indirectos) = 985.35

| Medición | Uds. | Parcial |
|---|---|---|
| Calderín | 1 | 1.00 |
| Total |  | 1 |

**P6VALIV150.16** ud Válvula alivio pilotada de pistón PN16 Ø150
0 ud × 3597.81 (3813.68 con costes indirectos) = 0.00

**P6VALIV300.16** ud Válvula alivio pilotada de pistón PN16 Ø300
1 ud × 10845.36 (11496.08 con costes indirectos) = 11496.08

| Medición | Uds. | Parcial |
|---|---|---|
| Seguridad | 1 | 1.00 |
| Total |  | 1 |

**P6VALIV350.16** ud Válvula alivio pilotada de pistón PN16 Ø350
0 ud × 12321.31 (13060.59 con costes indirectos) = 0.00

**P6VALIC500.16** ud Válvula alivio pilotada de pistón PN16 Ø500
0 ud × 17341.36 (18381.84 con costes indirectos) = 0.00

**P6FG.100.16** ud Filtro globo PN 16 Ø100
0 ud × 1027.37 (1089.01 con costes indirectos) = 0.00

**P6FG.150.16** ud Filtro globo PN 16 Ø150
0 ud × 1603.42 (1699.63 con costes indirectos) = 0.00

**P6FG.200.16** ud Filtro globo PN 16 Ø200
0 ud × 2547.6 (2700.46 con costes indirectos) = 0.00

**P6FG.250.16** ud Filtro globo PN 16 Ø250
0 ud × 3289.79 (3487.18 con costes indirectos) = 0.00

**P6FG.300.16** ud Filtro globo PN 16 Ø300
0 ud × 4750.32 (5035.34 con costes indirectos) = 0.00

**P6FG.350.16** ud Filtro globo PN 16 Ø350
0 ud × 6457.76 (6845.23 con costes indirectos) = 0.00

**P6FG.400.16** ud Filtro globo PN 16 Ø400
0 ud × 8051.61 (8534.71 con costes indirectos) = 0.00

**P6FG.100.25** ud Filtro globo PN 25 Ø100
0 ud × 1214.23 (1287.08 con costes indirectos) = 0.00

**P6FG.150.25** ud Filtro globo PN 25 Ø150
0 ud × 1854.97 (1966.27 con costes indirectos) = 0.00

**P6FG.200.25** ud Filtro globo PN 25 Ø200
0 ud × 2801.28 (2969.36 con costes indirectos) = 0.00

**P6FG.250.25** ud Filtro globo PN 25 Ø250
0 ud × 3761.63 (3987.33 con costes indirectos) = 0.00

**P6FG.300.25** ud Filtro globo PN 25 Ø300
0 ud × 5203.07 (5515.25 con costes indirectos) = 0.00

**P6FG.350.25** ud Filtro globo PN 25 Ø350
0 ud × 6995.14 (7414.85 con costes indirectos) = 0.00

**P6FR.400.16** ud Filtro paso recto PN 16 Ø400
0 ud × 4661.9 (4941.61 con costes indirectos) = 0.00

**P6FR.500.16** ud Filtro paso recto PN 16 Ø500
0 ud × 6566.88 (6960.89 con costes indirectos) = 0.00

**U03053060** ud Filtro paso recto PN 16 Ø600
0 ud × 9850.23 (10441.24 con costes indirectos) = 0.00

**P6FR.600.16** ud Filtro paso recto PN 16 Ø600
0 ud × 9850.23 (10441.24 con costes indirectos) = 0.00

**P6VRP.100.16** ud Válvula reductora presión membrana PN16 Ø100
0 ud × 805.39 (853.71 con costes indirectos) = 0.00

**P6VRP.150.16** ud Válvula reductora presión membrana PN16Ø150
0 ud × 1303.95 (1382.19 con costes indirectos) = 0.00

**P6VRP.200.16** ud Válvula reductora presión membrana PN16 Ø200
0 ud × 2147.7 (2276.56 con costes indirectos) = 0.00

**P6VRP.250.16** ud Válvula reductora presión membrana PN16 Ø250
0 ud × 2531.2 (2683.07 con costes indirectos) = 0.00

**P6VRP.300.16** ud Válvula reductora presión membrana PN16 Ø300
0 ud × 4678.92 (4959.66 con costes indirectos) = 0.00

**P6VRP.350.16** ud Válvula reductora presión membrana PN20 Ø350
0 ud × 5829.44 (6179.21 con costes indirectos) = 0.00

**P6VLL200.16** ud Válvula llenado pistón piloto PN16 Ø200+Lim.caudal+sost. presión
0 ud × 4309.32 (4567.88 con costes indirectos) = 0.00

**P6VLL300.16** ud Válvula llenado pistón piloto PN16 Ø300+Lim.caudal+sost. presión
0 ud × 7182.22 (7613.15 con costes indirectos) = 0.00

**TUB.FD.100AS** m Tubería de FD DN100 saneam. FA40+pp piezas+J.Flex+(PUXi+ZnAl)
0 m × 28.16 (29.85 con costes indirectos) = 0.00

**TUB.FD.100CS** m Tubería de FD DN100 saneam. PFA40+acerroj+(PUXi+ZnAl)
0 m × 33.23 (35.22 con costes indirectos) = 0.00

**TUB.FD.150AS** m Tubería de FD DN150 saneam. FA40+pp piezas+J.Flex+(PUXi+ZnAl)
0 m × 48.43 (51.34 con costes indirectos) = 0.00

**TUB.FD.150CS** m Tubería de FD DN150 saneam. PFA40+pp piezas+acerroj+(PUXi+ZnAl)
3 m × 57.15 (60.58 con costes indirectos) = 181.74

| Medición | Uds. | Largo | Parcial |
|---|---|---|---|
| Calderín vaciados | 1 | 3 | 3.00 |
| Total |  |  | 3 |

**TUB.FD.400CS** m Tubería de FD DN400 saneam. PFA30+pp piezas+acerroj+(PUXi+ZnAl)
0 m × 145.51 (154.24 con costes indirectos) = 0.00

**TUB.FD.300CSE** m Tubería de FD DN300 saneam PFA35+pp piezas+acerrojada+tret ext
26 m × 104.57 (110.84 con costes indirectos) = 2881.84

| Medición | Uds. | Largo | Parcial |
|---|---|---|---|
| Calderín | 1 | 20 | 20.00 |
|  | 1 | 6 | 6.00 |
| Total |  |  | 26 |

###### A1.2.4.7.2 REJAS,COMPUERTAS, P.GRÚA Y VARIOS (10/10/2000)
Importe: 319419.44

**P41ETT-001B** kg Acero inoxidable AISI-316L
0 kg × 5.64 (5.98 con costes indirectos) = 0.00

**P6REJA01** m² Reja gruesos AISI 316L Barrote 8x80,sep. 100mm,inc. 75º,8x40
28.32 m² × 800.8 (848.85 con costes indirectos) = 24039.43

| Medición | Uds. | Largo | Ancho | Parcial |
|---|---|---|---|---|
| reja | 1 | 4.8 | 5.9 | 28.32 |
| Total |  |  |  | 28.32 |

**P6CESTA3** Ud Cesta de predesbaste 1,5x1,5x1,5 #100mm AISI-316 (EBG)
0 Ud × 15329.6 (16249.38 con costes indirectos) = 0.00

**P6CESTA1** Ud Cesta de predesbaste 0.8x0.8x1.80m #50 mm
0 Ud × 9089.01 (9634.35 con costes indirectos) = 0.00

**P6CESTA2** Ud Cesta de predesbaste 0.8x1.2x1.80m #50 mm
0 Ud × 10970.81 (11629.06 con costes indirectos) = 0.00

**P6REJA02A** Ud Reja automática paso 40 mm inclinada EBAR Los Barrios
0 Ud × 65253.65 (69168.87 con costes indirectos) = 0.00

**P6REJA02B** Ud Reja automática paso 40 mm inclinada EBAR Pte. Romano
0 Ud × 53425.2 (56630.71 con costes indirectos) = 0.00

**P6REJA02C** Ud Reja automática paso 40 mm inclinada EBAR San Roque
2 Ud × 65253.65 (69168.87 con costes indirectos) = 138337.74

**P6 SF01A** Ud Sinfín compactador ø355 L=8000mm;Q=8,00 m3/h AISI-316
1 Ud × 22336.06 (23676.22 con costes indirectos) = 23676.22

**P6 CL01A** Ud Compactador-lavador WAP SL4 o similar
1 Ud × 39881.6 (42274.5 con costes indirectos) = 42274.50

**P6TRIT01** ud Triturador caudal 1.200 l/s
0 ud × 87867.51 (93139.56 con costes indirectos) = 0.00

**P6TRIT02** ud Triturador caudal 580 l/s (EBG)
0 ud × 64331.56 (68191.45 con costes indirectos) = 0.00

**P6TRIT03** ud Triturador caudal 175 l/s
0 ud × 27359.83 (29001.42 con costes indirectos) = 0.00

**P6POLIP500G** Ud Polipasto giratorio elevación 500 Kg eléctrico
2 Ud × 2016.71 (2137.71 con costes indirectos) = 4275.42

| Medición | Uds. | Parcial |
|---|---|---|
| Tamices | 2 | 2.00 |
| Total |  | 2 |

**P6POLIP1000** Ud Polipasto electrico 1.000 Kg.
0 Ud × 5171.26 (5481.54 con costes indirectos) = 0.00

**P6POLP1500** Ud Polipasto Eléctrico 1.500 Kg
0 Ud × 5352.39 (5673.53 con costes indirectos) = 0.00

**P6POLIP2500** Ud Polipasto eléctrico 2500 Kg tipo-1
0 Ud × 6580.84 (6975.69 con costes indirectos) = 0.00

**P6GRUA3500A** Ud Puente grúa y polipasto 3500 Kg Luz 15.2 (EBAR)
1 Ud × 18966.61 (20104.61 con costes indirectos) = 20104.61

**P6GRUA3500B** Ud Puente grúa y polipasto 3500 Kg L= 13,0 (EBAR Pte Romano)
0 Ud × 16982.8 (18001.77 con costes indirectos) = 0.00

**P6POLIPCARRI1** m Carril rodadura polipasto hasta 2500 kg
0 m × 70.97 (75.23 con costes indirectos) = 0.00

**P6PGRUACARRI5** m Carril rodadura de las Puente Grúa hasta 5000 Kg
48.2 m × 86.91 (92.12 con costes indirectos) = 4440.18

| Medición | Uds. | Largo | Parcial |
|---|---|---|---|
| Carril | 2 | 24.1 | 48.20 |
| Total |  |  | 48.2 |

**P6PGRUAMANG** m Toma de cor.Ser.: Alimentación eléctric. Puente grúa y polipast
1 m × 12.19 (12.92 con costes indirectos) = 12.92

**P6BIVAL1-500** Ud Cuchara bivalva electrohidráulica 500l.
1 Ud × 4654.84 (4934.13 con costes indirectos) = 4934.13

**P6BIVAL2-500** Ud Cuadro y enrollador para cuchara bivalva 500l
1 Ud × 1464.7 (1552.58 con costes indirectos) = 1552.58

**P6BIVAL3-500** Ud Est.para apo.y esc. de la cuchara bivalva 500l
1 Ud × 1159.99 (1229.59 con costes indirectos) = 1229.59

| Medición | Uds. | Parcial |
|---|---|---|
| DP ** | 1 | 1.00 |
| Total |  | 1 |

**P6CONT5** Ud Contenedor metálico 5 m3.
0 Ud × 693.25 (734.85 con costes indirectos) = 0.00

| Medición | Parcial |
|---|---|
| DP ** |  |
| Total | 0 |

**P6CONT7** Ud Contenedor metálico 7 m3.
2 Ud × 1232.13 (1306.06 con costes indirectos) = 2612.12

**P6CM2.0X2.5A** Ud Compuerta Mural 2000x2500 AISI-316L motoizada H<=5m EBAR
0 Ud × 17128.96 (18156.7 con costes indirectos) = 0.00

**P6CM2.0X1.5A** Ud Compuerta Mural 2000x1500 AISI-316L motoizada H<=5m EBAR
4 Ud × 11707.58 (12410.03 con costes indirectos) = 49640.12

| Medición | Uds. | Parcial |
|---|---|---|
| canales | 4 | 4.00 |
| Medición teorica incl. p.p. perfilería |  |  |
| Total |  | 4 |

**P6CM1.4X1.0A** Ud Compuerta Mural 1400x1000 AISI-316L motoiz. H<=5m EBAR
0 Ud × 6397.55 (6781.4 con costes indirectos) = 0.00

**P6CM1.4X2.0A** Ud Compuerta Mural 1400x2000 AISI-316L motoiz. H<=5m EBAR
0 Ud × 10544.7 (11177.38 con costes indirectos) = 0.00

**P6CM1.1X2.0A** Ud Compuerta Mural 1150x2000 AISI-316L motoiz. H<=5m EBAR
0 Ud × 9058.95 (9602.49 con costes indirectos) = 0.00

**P6AGIT01** Ud Agitador Sumergible 3,5 kW, hélice 300 mm Ø, 972 rpm (EBAR)
1 Ud × 2160.26 (2289.88 con costes indirectos) = 2289.88

###### A1.2.4.7.3 ALIVIO (17/09/2015)
Importe: 56704.43

**P6DEFL1** m² Plancha deflectora 5 mm AISI-316L
0 m² × 331.76 (351.67 con costes indirectos) = 0.00

**P6DEFL2** m² Plancha deflectora polipropileno 15 mm esp.
21.06 m² × 266.15 (282.12 con costes indirectos) = 5941.45

| Medición | Uds. | Largo | Ancho | Parcial |
|---|---|---|---|---|
| Alivio-1 | 1 | 4.2 | 1.3 | 5.46 |
| Alivio-2 | 2 | 6 | 1.3 | 15.60 |
| Total |  |  |  | 21.06 |

**P6CLAP400A** Ud Clapeta antiretorno circular 400 AISI 316
0 Ud × 617.05 (654.07 con costes indirectos) = 0.00

**P6CLAP1200A** Ud Clapeta antiretorno pico pato DN1200mm
0 Ud × 19516.95 (20687.97 con costes indirectos) = 0.00

**P6CLAP1200B** Ud Clapeta antiretorno 1200x1200mm contrapesada (17/09/2015)
1 Ud × 6490 (6879.4 con costes indirectos) = 6879.40
Válvula antirretorno contrapesada para redes de saneramiento de dimensión 1200x1200 mm, incluidos elementos de amarre AIS 316 L.Cuerpo fabricado en acero inoxidable AISI 316, acabado final chorreado con bolas de vidrio. Goma de cierre en EPDM. Tornillería y anclajes en A4. Incluso estructura para instalarla en la obra civil formada por perfiles UPN 240 o similar de Acero inoxidable 316, Unidad totalmente instalada.

| Código | Ud | Descripción | Rendimiento | Precio | Importe |
|---|---|---|---|---|---|
| MAT6CLAP1200B | Ud | Clapeta contrapesada 1200x1200mm (material; 30/09/2020) | 1 | 5900 | 5900.00 |
| %10-MONTAJE | % | Montaje y pruebas-10% | 10 % | 5900.00 | 590.00 |
|  |  | Total |  |  | 6490 |

| Medición | Uds. | Parcial |
|---|---|---|
| Alivil | 1 | 1.00 |
| Total |  | 1 |

**P6CLAP1000A** Ud Clapeta antiretorno pico pato DN1000mm
0 Ud × 15574.13 (16508.58 con costes indirectos) = 0.00

**P6CLAP800A** Ud Clapeta antiretorno pico pato DN800mm
0 Ud × 9857.05 (10448.47 con costes indirectos) = 0.00

**P6TAMIZ1A** Ud Tamiz aliviadero tipo PAS dn500,Le=5,0m fi=5 mm Qu=1300l/s
2 Ud × 20699.8 (21941.79 con costes indirectos) = 43883.58

| Medición | Uds. | Parcial |
|---|---|---|
| Alivio | 2 | 2.00 |
| Total |  | 2 |

**P6TAMIZ1C** Ud Tamiz aliviadero tipo PAS dn500,Le=4,0m fi=4 mm Qu=1000 l/s
0 Ud × 16756.98 (17762.4 con costes indirectos) = 0.00

**P6TAMIZ1E** Ud Tamiz aliviadero tipo PAS dn500,Le=5,0m fi=4 mm Qu=1000 l/s
0 Ud × 18728.39 (19852.09 con costes indirectos) = 0.00

###### A1.2.4.7.4 LIMPIEZA DE TANQUES (06/04/2011)
Importe: 93786.14

**P6BASC200.6** Ud Limpiador autobasculante 200l/m L=5m
0 Ud × 5956.57 (6313.96 con costes indirectos) = 0.00

**P6BASC300.6** Ud Limpiador autobasculante 300l/m L=5m
0 Ud × 6760.23 (7165.84 con costes indirectos) = 0.00

**P6BASC400.6** Ud Limpiador autobasculante 400l/m L=5m
0 Ud × 7594.06 (8049.7 con costes indirectos) = 0.00

**P6BASC500.5** Ud Limpiador autobasculante 500l/m L=4.76m(G)
0 Ud × 9045.07 (9587.77 con costes indirectos) = 0.00

**P6BASC700.5** Ud Limpiador autobasculante 700l/m L=4.76m (LB-SR)
5 Ud × 12360.63 (13102.27 con costes indirectos) = 65511.35

| Medición | Uds. | Parcial |
|---|---|---|
| Basculantes | 5 | 5.00 |
| Total |  | 5 |

**P6BASC800.5** Ud Limpiador autobasculante 800l/m L=4.76m
0 Ud × 14325.76 (15185.31 con costes indirectos) = 0.00

**P6BASCCIRC5** Ud Circuito de llenado 5 basculante-volteador
1 Ud × 7695.63 (8157.37 con costes indirectos) = 8157.37

**P6BASCCIRC4** Ud Circuito de llenado 4 basculante-volteador
0 Ud × 6605.41 (7001.73 con costes indirectos) = 0.00

**P6BASCCIRC1** Ud Circuito de llenado 1 basculante-volteador
0 Ud × 1651.21 (1750.28 con costes indirectos) = 0.00

**P6BASCCIRC1B** Ud Boca riego baldeo 32 mm
3 Ud × 193.85 (205.48 con costes indirectos) = 616.44

**P6TUBPE050.16** m Tubería de PE100 DN50 PN16
15 m × 3.51 (3.72 con costes indirectos) = 55.80

| Medición | Uds. | Largo | Parcial |
|---|---|---|---|
|  | 3 | 5 | 15.00 |
| Total |  |  | 15 |

**P6TUBPE063.16** m Tubería de PE100 DN63 PN16
0 m × 4.3 (4.56 con costes indirectos) = 0.00

**P6TUBPE75.16** m Tubería de PE100 DN75 PN16
8 m × 4.97 (5.27 con costes indirectos) = 42.16

| Medición | Uds. | Largo | Parcial |
|---|---|---|---|
| Llenado basculantes | 2 | 4 | 8.00 |
| Total |  |  | 8 |

**P6TUBPE125.16** m Tubería de PE100 DN125PN16
300 m × 11.33 (12.01 con costes indirectos) = 3603.00

| Medición | Uds. | Largo | Parcial |
|---|---|---|---|
| Baldeo | 1 | 80 | 80.00 |
| Basculantes | 1 | 70 | 70.00 |
| Conexión a red de agua | 1 | 150 | 150.00 |
| Total |  |  | 300 |

**P6VM.125.16** ud Válvula mariposa ø 125 mm, 16 atm, instalada. Manual
2 ud × 417.92 (443 con costes indirectos) = 886.00

| Medición | Uds. | Parcial |
|---|---|---|
| baldeo | 1 | 1.00 |
| Basculantes | 1 | 1.00 |
| Total |  | 2 |

**P6VM.125.16M** ud Válvula mariposa ø 125 mm, 16 atm, instalada. Motoriz
3 ud × 909.47 (964.04 con costes indirectos) = 2892.12

| Medición | Uds. | Parcial |
|---|---|---|
| baldeo | 1 | 1.00 |
| Basculantes | 1 | 1.00 |
| Conexión a red | 1 | 1.00 |
| Total |  | 3 |

**P6VM.100.16** ud Válvula mariposa ø 100 mm, 16 atm, instalada. Manual
0 ud × 331.8 (351.71 con costes indirectos) = 0.00

**P6VM.100.16M** ud Válvula mariposa ø 100 mm, 16 atm, instalada. Motoriz
0 ud × 942.05 (998.57 con costes indirectos) = 0.00

**P5ARQLD4B** Ud Arqueta de registro 60x60x60 1/2 tapa FD
0 Ud × 112.93 (119.71 con costes indirectos) = 0.00

**P5ARQLD2** ud Arqueta de registro 80x80x100 1/2 tapa FD
2 ud × 179.86 (190.65 con costes indirectos) = 381.30

| Medición | Uds. | Parcial |
|---|---|---|
| Baldeo+basculantes | 1 | 1.00 |
| Conexión a red | 1 | 1.00 |
| Total |  | 2 |

**P1MT04F** m³ Construcción cama de arena en tuberías
120 m³ × 13.33 (14.13 con costes indirectos) = 1695.60

| Medición | Uds. | Largo | Ancho | Alto | Parcial |
|---|---|---|---|---|---|
| Baldeo | 1 | 80 | 0.8 | 0.5 | 32.00 |
| Basculantes | 1 | 70 | 0.8 | 0.5 | 28.00 |
| Conexión a red de agua | 1 | 150 | 0.8 | 0.5 | 60.00 |
| Total |  |  |  |  | 120 |

**P1MT04A** m³ Rellenos localizado con suelos proc. préstamo selec. 33 mm 95%PN
0 m³ × 5.06 (5.36 con costes indirectos) = 0.00

**P1MT04B** m³ Rellenos localizado con suelos proc. excav 150 mm 95%PN
120 m³ × 2.99 (3.17 con costes indirectos) = 380.40

| Medición | Uds. | Largo | Ancho | Alto | Parcial |
|---|---|---|---|---|---|
| Baldeo | 1 | 80 | 0.8 | 0.5 | 32.00 |
| Basculantes | 1 | 70 | 0.8 | 0.5 | 28.00 |
| Conexión a red de agua | 1 | 150 | 0.8 | 0.5 | 60.00 |
| Total |  |  |  |  | 120 |

**P1MT03B1** m³ Excavación localizadas medio-duro+agotam+Tte vertedero
240 m³ × 3.86 (4.09 con costes indirectos) = 981.60

| Medición | Uds. | Largo | Ancho | Alto | Parcial |
|---|---|---|---|---|---|
| Baldeo | 1 | 80 | 0.8 | 1 | 64.00 |
| Basculantes | 1 | 70 | 0.8 | 1 | 56.00 |
| Conexión a red de agua | 1 | 150 | 0.8 | 1 | 120.00 |
| Total |  |  |  |  | 240 |

**P3EDIF101B** m Banda de señalización Ancho: 250 mm PVC
300 m × 26.99 (28.61 con costes indirectos) = 8583.00

| Medición | Uds. | Largo | Parcial |
|---|---|---|---|
| Baldeo | 1 | 80 | 80.00 |
| Basculantes | 1 | 70 | 70.00 |
| Conexión a red de agua | 1 | 150 | 150.00 |
| Total |  |  | 300 |

##### A1.2.4.8. DESODORIZACIÓN Y VENTILACIÓN (SR) (10/10/2000)
Importe: 76269.42

**P6VENT125PP** m Tub.ext. 125 PP o pvc ventilación+rejilla+soportes
0 m × 6.52 (6.91 con costes indirectos) = 0.00

**P6VENT150PP** m Tub.ext. 150 pp o pvc ventilación+rejilla+soportes
0 m × 7.91 (8.38 con costes indirectos) = 0.00

**P6VENT200PP** m Tub.ext. 200 PP o pvc ventilación+rejilla+soportes
26 m × 11.68 (12.38 con costes indirectos) = 321.88

| Medición | Uds. | Largo | Parcial |
|---|---|---|---|
| Aspiración | 4 | 1.5 | 6.00 |
|  | 4 | 1 | 4.00 |
| Impulsión | 4 | 1.5 | 6.00 |
|  | 4 | 2.5 | 10.00 |
| Total |  |  | 26 |

**P6VENT250PP** m Tub.ext. 250 PP o pvc ventilación+rejilla+soportes
22 m × 18.05 (19.13 con costes indirectos) = 420.86

| Medición | Uds. | Largo | Parcial |
|---|---|---|---|
| Impulsión | 1 | 10 | 10.00 |
| Aspiración | 1 | 12 | 12.00 |
| Incl. tramos de bajadas hasta foso de impulsión |  |  |  |
| Total |  |  | 22 |

**P6VENT300PP** m Tub.ext. 315 PP o pvc ventilación+rejilla+soportes
16 m × 21.44 (22.73 con costes indirectos) = 363.68

| Medición | Uds. | Largo | Parcial |
|---|---|---|---|
| Impulsión desodorización | 4 | 4 | 16.00 |
| Total |  |  | 16 |

**P6VENT350PP** m Tub.ext. 350 PP o pvc ventilación+rejilla+soportes
0 m × 34.41 (36.47 con costes indirectos) = 0.00

**P6VENT400PP** m Tub.ext. 400 PP o pvc ventilación+rejilla+soportes
87 m × 42.48 (45.03 con costes indirectos) = 3917.61

| Medición | Uds. | Largo | Parcial |
|---|---|---|---|
| Impulsión nave | 1 | 30 | 30.00 |
| Alzados | 1 | 3 | 3.00 |
| impulsión cámaras | 1 | 20 | 20.00 |
| impulsión cámaras | 1 | 6 | 6.00 |
| Impulsión tanque | 1 | 25 | 25.00 |
| Alzados | 1 | 3 | 3.00 |
| Total |  |  | 87 |

**P6VENT500PP** m Tub.ext. 500 PP o pvc ventilación+rejilla+soportes
51 m × 53.16 (56.35 con costes indirectos) = 2873.85

| Medición | Uds. | Largo | Parcial |
|---|---|---|---|
| Aspiración nave | 1 | 24 | 24.00 |
|  | 1 | 3 | 3.00 |
| Aspiración cámaras | 1 | 21 | 21.00 |
|  | 1 | 3 | 3.00 |
| Total |  |  | 51 |

**P6VENT600PP** m Tub.ext. 600/630 PP o pvc ventilación+rejilla+soportes
11 m × 66.81 (70.82 con costes indirectos) = 779.02

| Medición | Uds. | Largo | Parcial |
|---|---|---|---|
| Impulsión nave | 1 | 9 | 9.00 |
| Alzado | 1 | 2 | 2.00 |
| Total |  |  | 11 |

**P6VENT700PP** m Tub.ext.700con sol.lon.en PP ser.ventilación...
11.5 m × 101.81 (107.92 con costes indirectos) = 1241.08

| Medición | Uds. | Largo | Parcial |
|---|---|---|---|
| Aspiración | 1 | 7 | 7.00 |
| Alzado | 1 | 4.5 | 4.50 |
| Total |  |  | 11.5 |

**P6VENT800PP** m Tub.ext.800con sol.lon.en PP ser.ventilación...
1 m × 119.11 (126.26 con costes indirectos) = 126.26

| Medición | Uds. | Parcial |
|---|---|---|
| Varios conex. | 1 | 1.00 |
| Total |  | 1 |

**P6VENT1000PP** m Tub.ext.1000con sol.lon.en PP ser.ventilación...
0 m × 148.69 (157.61 con costes indirectos) = 0.00

**P6VENTD200** ud Difusor esférico de largo alcance tipo tobera DN 200 mm
32 ud × 147.85 (156.72 con costes indirectos) = 5015.04

| Medición | Uds. | Parcial |
|---|---|---|
| Toberas | 10 | 10.00 |
|  | 2 | 2.00 |
| Tanque | 20 | 20.00 |
| Total |  | 32 |

**P6VENTR01** m² Rejilla difus.aire.acero galvanizado
2.64 m² × 69.23 (73.38 con costes indirectos) = 193.72

**P6DESOD03** ud Sistema de desodorización 5000 m3/h carb. activ+vent. cent
0 ud × 12588.2 (13343.49 con costes indirectos) = 0.00

**P6DESOD04A** ud Sistema de desodorización 17.000 m3/h carb. activ+vent. cent
1 ud × 31786.14 (33693.31 con costes indirectos) = 33693.31

**P6DESOD04B** ud Sistema de desodorización 13.000 m3/h carb. activ+vent. cent
0 ud × 29017.21 (30758.24 con costes indirectos) = 0.00

**P6DESOD04C** ud Sistema de desodorización 11.000 m3/h carb. activ+vent. cent
0 ud × 25048.39 (26551.29 con costes indirectos) = 0.00

**P6DESOD04D** ud Sistema de desodorización 850 m3/h carb. activ+vent. cent
0 ud × 5753.32 (6098.52 con costes indirectos) = 0.00

**P6VENT1000H** Ud Ventilador 1000 m3/h helicoidal mural
3 Ud × 811.81 (860.52 con costes indirectos) = 2581.56

| Medición | Uds. | Parcial |
|---|---|---|
| Sala CCms | 1 | 1.00 |
| Caseta generador | 1 | 1.00 |
| Caseta trafo | 1 | 1.00 |
| Total |  | 3 |

**P6VENT1500H** Ud Ventilador 1500 m3/h helicoidal mural
0 Ud × 804.39 (852.65 con costes indirectos) = 0.00

**P6VENT2000H** ud Ventilador 2000 m³/h helicoidal mural
0 ud × 883.91 (936.94 con costes indirectos) = 0.00

**P5VENT4000H** ud Ventilador 4000 m3/h helioidal mural
0 ud × 997.91 (1057.78 con costes indirectos) = 0.00

**P6VENT5000H** ud Ventilador 5000 m³/h helicoidal mural
0 ud × 1151.57 (1220.66 con costes indirectos) = 0.00

**P6VENT10000H** ud Ventilador 8.000-10.000 m³/h helicoidal mural
1 ud × 1279.99 (1356.79 con costes indirectos) = 1356.79

| Medición | Uds. | Parcial |
|---|---|---|
| Impulsión a tanque | 1 | 1.00 |
| Total |  | 1 |

**P6VENT13600H** ud Ventilador 13600 m³/h helicoidal mural
1 ud × 1520.77 (1612.02 con costes indirectos) = 1612.02

| Medición | Uds. | Parcial |
|---|---|---|
| Impulsión a desodorización | 1 | 1.00 |
| Total |  | 1 |

**P6VENT15000H** ud Ventilador 15000 m³/h helicoidal mural
0 ud × 1705.35 (1807.67 con costes indirectos) = 0.00

**P6VENT15600H** ud Ventilador 15600 m³/h helicoidal mural
0 ud × 1705.35 (1807.67 con costes indirectos) = 0.00

**P6VENT20500H** ud Ventilador 20500 m³/h helicoidal mural
0 ud × 1889.95 (2003.35 con costes indirectos) = 0.00

**P6VENT3000HC** ud Ventilador 3000 m³/h helicoidal cubiertas
4 ud × 874.68 (927.16 con costes indirectos) = 3708.64

**P6CUBPVC1** m² Cubierta lona retráctil PVC motorizada
95.9 m² × 48.69 (51.61 con costes indirectos) = 4949.40

| Medición | Uds. | Largo | Ancho | Parcial |
|---|---|---|---|---|
| Cámara húmeda | 1 | 10 | 5 | 50.00 |
| Canales | 1 | 6.2 | 4.5 | 27.90 |
| Pozo | 1 | 4.5 | 4 | 18.00 |
| Total |  |  |  | 95.9 |

**P5ELECAACC01** Ud Unidad AA/CC 30.000Kw/h, 60.000 Frg (EB Osuna-1)
0 Ud × 8059.18 (8542.73 con costes indirectos) = 0.00

**P5ELECAACC02** Ud Unidad interior tipo casette de 4 vías 3.5 Kw frio/calor
0 Ud × 404.14 (428.39 con costes indirectos) = 0.00

**P5ELECAACC03** Ud Inst.tuberías cobre climatización incl. llaves de corte y aisla
3 Ud × 576.74 (611.34 con costes indirectos) = 1834.02

| Medición | Uds. | Parcial |
|---|---|---|
| Sala CCms | 1 | 1.00 |
| Generador | 1 | 1.00 |
| Sala trafos | 1 | 1.00 |
| Total |  | 3 |

**P5ELECAACC04** ud Unidad AA/CC 2.000w/h, 6.000 Frg
2 ud × 2283.26 (2420.26 con costes indirectos) = 4840.52

| Medición | Uds. | Parcial |
|---|---|---|
| Caseta generador | 1 | 1.00 |
| Caseta trafos | 1 | 1.00 |
| Total |  | 2 |

**P5ELECAACC05** ud Unidad AA/CC 5.000w/h, 14.000 Frg
1 ud × 4077.23 (4321.86 con costes indirectos) = 4321.86

| Medición | Uds. | Parcial |
|---|---|---|
| sala CCms | 1 | 1.00 |
| Total |  | 1 |

**P5ELECAACC06** ud Unidad AA/CC 6.000w/h, 16.000 Frg
0 ud × 4616.67 (4893.67 con costes indirectos) = 0.00

**P6VENTC01** Ud Campana de extracción aluminio contenedores 2.2x1.80m
2 Ud × 313.81 (332.64 con costes indirectos) = 665.28

**P4ETT-004E-E1** m² Encof/desenc. Cimientos OCULTOS
4.8 m² × 13.55 (14.36 con costes indirectos) = 68.93

| Medición | Uds. | Largo | Alto | Parcial |
|---|---|---|---|---|
|  | 1 | 16 | 0.3 | 4.80 |
| Total |  |  |  | 4.8 |

**P4HG-004A** m³ Hormigón HA-30/B/20/IIIa y 30/B/12/IIIa
4.8 m³ × 73.09 (77.48 con costes indirectos) = 371.90

| Medición | Uds. | Largo | Alto | Parcial |
|---|---|---|---|---|
| Base equipo desodorización | 1 | 16 | 0.3 | 4.80 |
| Total |  |  |  | 4.8 |

**P4ETT-002** kg Acero B-500-S
114.08 kg × 1.32 (1.4 con costes indirectos) = 159.71

| Medición | Uds. | Largo | Alto | Parcial |
|---|---|---|---|---|
| #12/20 | 1.15 | 16 | 6.2 | 114.08 |
| Total |  |  |  | 114.08 |

**P4HG-002B** m³ Hormigón HM-20/B/20/IIa Elementos horizontales y verticales
14.4 m³ × 55.85 (59.2 con costes indirectos) = 852.48

| Medición | Uds. | Largo | Ancho | Alto | Parcial |
|---|---|---|---|---|---|
| Impulsión nave | 1 | 30 | 0.8 | 0.8 | 19.20 |
| A deducir huecos |  |  |  |  |  |
| Impulsión nave | -1 | 30 |  | 0.16 | -4.80 |
| Total |  |  |  |  | 14.4 |

##### A1.2.4.9. INSTRUMENTACIÓN Y CONTROL (SR) (31/01/2000)
Importe: 181509.65

###### A1.2.4.9.1 INGENIERÍA Y FORMACIÓN (SR) (28/09/2004)
Importe: 19927.5

**P7ING001** ud Ingeniería PLC´s y comunicaciones EBAR
1 ud × 9000 (9540 con costes indirectos) = 9540.00

**P73COMSCADA1** ud Ingeniería adecuación SCADA, control y supervisión EBAR
1 ud × 5659.53 (5999.1 con costes indirectos) = 5999.10

**P73COMPUESTA** ud Pruebas y puesta en marcha de instalaciones EBAR
1 ud × 2587.5 (2742.75 con costes indirectos) = 2742.75

**P73COMFORMA** ud Formación y documentación EBAR
1 ud × 1552.5 (1645.65 con costes indirectos) = 1645.65

###### A1.2.4.9.2 SISTEMA DE CONTROL Y COMUNICACIONES (SR) (02/11/2011)
Importe: 60072.12

**P7COMARM01** ud Armario de control 2000 x 800 x 600
1 ud × 3050.96 (3234.02 con costes indirectos) = 3234.02

**P7COMNODO1** ud Nodo comunicaciones GSM/GPRS G3. incl.cuadro protec.
1 ud × 3607 (3823.42 con costes indirectos) = 3823.42

**P7COMP005** ud Bastidor Autómata
1 ud × 329.39 (349.15 con costes indirectos) = 349.15

**P7COMPLC2** Ud PLC-1(EBAR) +cuad+protec elec.+pant.
0 Ud × 14956.42 (15853.81 con costes indirectos) = 0.00

**P7COMPLC1A1** ud PLC proglamable integrable (EBAR LB&SR)
1 ud × 13900.48 (14734.51 con costes indirectos) = 14734.51

**P7COMPLC1A2** ud PLC proglamable integrable (EBAR PR)
0 ud × 11166.12 (11836.09 con costes indirectos) = 0.00

**P7COMPLC1A3** ud PLC proglamable integrable (EBAR GC)
0 ud × 12595.4 (13351.12 con costes indirectos) = 0.00

**P7COMPLC1A5** ud PLC proglamable integrable (EBAR CY)
0 ud × 6552.99 (6946.17 con costes indirectos) = 0.00

**P7COMP011** ud Módulos conexión cableado E/D (IB32)
19 ud × 598.43 (634.34 con costes indirectos) = 12052.46

**P7COMP012** ud Módulos conexión cableado S/D (OB32)
8 ud × 670.53 (710.76 con costes indirectos) = 5686.08

**P7COMP013** ud Módulos conexión cableado E/A (IF16)
2 ud × 471.74 (500.04 con costes indirectos) = 1000.08

**P7COMP014** ud Módulos conexión cableado S/A (OF8)
3 ud × 442.9 (469.47 con costes indirectos) = 1408.41

**P7COMPLC1C** ud Pantallas gráficas HMI 15¨ táctil+cableado conex.
1 ud × 414.38 (439.24 con costes indirectos) = 439.24

**P7COMPLC1B** ud Cuadro, protecciones electricas y pantalla PLC
1 ud × 2583.5 (2738.51 con costes indirectos) = 2738.51

**P7COMP001** ud Protección contra sobretensiones equipos 230 Vca
1 ud × 134.75 (142.84 con costes indirectos) = 142.84

**P7COMP002** ud Protección contra sobretensiones analógicas
1 ud × 338.91 (359.24 con costes indirectos) = 359.24

**P7COMP003** ud Protección contra sobretensiones 24Vcc
3 ud × 267.9 (283.97 con costes indirectos) = 851.91

**P7COMP006** ud Fuente de alimentación autómata 24 Vcc 10 A
1 ud × 492.88 (522.45 con costes indirectos) = 522.45

**P71COMSAHI1** ud Sistema alimentación ininterrumpido-com 24 VDC
1 ud × 456.88 (484.29 con costes indirectos) = 484.29

**P71COMSAHI2** ud Sistema alimentación ininterrumpido 2500w
1 ud × 1101.79 (1167.9 con costes indirectos) = 1167.90

**P71COMEMERG** ud Sistema de emergencia grupo de bombeo
1 ud × 393.94 (417.58 con costes indirectos) = 417.58

**P71COMEMERG2** ud Sistema de control consumo grupo de bombeo
1 ud × 194.84 (206.53 con costes indirectos) = 206.53

**P7COMP004** ud CPU autómata L72 memoria 4 Mb con memoria SD
1 ud × 4322.83 (4582.2 con costes indirectos) = 4582.20

**P7COMP015** ud Tarjeta comunicaciones Ethernet/IP
1 ud × 1252.24 (1327.37 con costes indirectos) = 1327.37

**P7COMP016** ud Tarjeta Ethernet/IP 2-PORT CLX HI-CAP ENET/P BRIDG o similar
1 ud × 1674.36 (1774.82 con costes indirectos) = 1774.82

**P7COMP017** ud Tarjeta comunicaciones Modbus
1 ud × 1763.85 (1869.68 con costes indirectos) = 1869.68

**P7COMP018** ud Pasarela comunicaciones POWELOGIC EGX 100 o similar
1 ud × 567.27 (601.31 con costes indirectos) = 601.31

**P7COMP019** ud Módulos POINT I/O Control Distribuido 8SD - 16ED
0 ud × 506.62 (537.02 con costes indirectos) = 0.00

**P7COMP020** ud Módulos POINT I/O Control Distribuido 16SD - 16ED
0 ud × 624.82 (662.31 con costes indirectos) = 0.00

**P7COMP022** ud Puente de diodos
2 ud × 140.62 (149.06 con costes indirectos) = 298.12

###### A1.2.4.9.3 INSTRUMENTACIÓN (SR) (04/02/2004)
Importe: 44974.79

**P6PIEZOM1** ud Sensor nivel piezorresistivo multiple
0 ud × 661.94 (701.66 con costes indirectos) = 0.00

**P6PEZOM1B** ud Medidor nivel ultrasonidos
1 ud × 1465.18 (1553.09 con costes indirectos) = 1553.09

**P6PEZOM2** ud Limnímetro Radar
3 ud × 1392 (1475.52 con costes indirectos) = 4426.56

| Medición | Uds. | Parcial |
|---|---|---|
| Canales | 2 | 2.00 |
| Tanque | 1 | 1.00 |
| Total |  | 3 |

**P6BOYA1** ud Boya medida de nivel
1 ud × 255.97 (271.33 con costes indirectos) = 271.33

**P6CAUCANAL01** ud Caudalímetro caudal canal ultrasonidos
2 ud × 3705.26 (3927.58 con costes indirectos) = 7855.16

**P6BASC1A** Ud Circuito control tamices y limpiadores EBAR Los Barrios
0 Ud × 13640 (14458.4 con costes indirectos) = 0.00

**P6BASC1B** Ud Circuito control tamices y limpiadores EBAR S.Roque
1 Ud × 13640 (14458.4 con costes indirectos) = 14458.40

**P6BASC1D** Ud Circuito control tamices y limpiadores EBAR Guadacorte
0 Ud × 7097.08 (7522.9 con costes indirectos) = 0.00

**P6BASC1C** Ud Circuito control limpiador EBAR Pte Romano
0 Ud × 3154.25 (3343.51 con costes indirectos) = 0.00

**P6VALV1** ud Valv bola y conexionados
6 ud × 42.45 (45 con costes indirectos) = 270.00

| Medición | Uds. | Parcial |
|---|---|---|
| Bombeos | 6 | 6.00 |
| Total |  | 6 |

**P6SONDA1** ud Sonda de nivel
1 ud × 51.26 (54.34 con costes indirectos) = 54.34

**P6SENS01** ud Sensor humedad e inundación caseta
1 ud × 368.17 (390.26 con costes indirectos) = 390.26

**P6MAN01** ud Manómetro en baño de glicerina
6 ud × 66.11 (70.08 con costes indirectos) = 420.48

| Medición | Uds. | Parcial |
|---|---|---|
| Bombeo | 6 | 6.00 |
| Total |  | 6 |

**P6PRES01** ud Transductor presión 0,1 % Analógico
6 ud × 363.76 (385.59 con costes indirectos) = 2313.54

**P6CAL01** ud Equipo control calidad PH+conductividad
1 ud × 11759.46 (12465.03 con costes indirectos) = 12465.03

**P6IND01** ud Sensor inductivo basculantes
5 ud × 93.7 (99.32 con costes indirectos) = 496.60

###### A1.2.4.9.4 CANALIZACIÓN Y CABLEADOS (SR) (02/06/2004)
Importe: 19218.21

**P7COMCABL1** m Cable de fibra óptica de cuatro fibras 62,5/125, para montaje de
0 m × 14.2 (15.05 con costes indirectos) = 0.00

**P7COMCABL2** m Par trenzado red Ethernet, categoría 6+ apantallado, conexión 10
20 m × 3.17 (3.36 con costes indirectos) = 67.20

| Medición | Uds. | Largo | Parcial |
|---|---|---|---|
| Varios s/n | 4 | 5 | 20.00 |
| Total |  |  | 20 |

**P5COMCBL001A** m Cable multihilo coms. VHOV-K y VOV-K apantall.8x0,5mm2
170 m × 3.35 (3.55 con costes indirectos) = 603.50

| Medición | Uds. | Largo | Parcial |
|---|---|---|---|
| Caudalim canal | 1 | 60 | 60.00 |
| SN pozo húmedo | 1 | 15 | 15.00 |
| Sensores de gas nave | 1 | 40 | 40.00 |
| tanque sensores | 1 | 55 | 55.00 |
| Total |  |  | 170 |

**P5COMCBL001B** m Cable multihilo com. VHOV-K y VOV-K apantall. 8x1,5mm2
265 m × 4.21 (4.46 con costes indirectos) = 1181.90

| Medición | Uds. | Largo | Parcial |
|---|---|---|---|
| SNR | 1 | 30 | 30.00 |
|  | 1 | 15 | 15.00 |
| Tamices | 1 | 40 | 40.00 |
| Equipo de control / cctv | 1 | 80 | 80.00 |
| rejas y sinfín | 1 | 50 | 50.00 |
| Compuertas | 1 | 50 | 50.00 |
| Total |  |  | 265 |

**P5COMCBL001C** m Cable multihilo comunicaciones señales digitales interior 19p
470 m × 10.78 (11.43 con costes indirectos) = 5372.10

| Medición | Uds. | Largo | Parcial |
|---|---|---|---|
| Basculantes y electroválvulas | 1 | 110 | 110.00 |
| Compuertas y otras | 1 | 80 | 80.00 |
| Rejas y otros | 1 | 40 | 40.00 |
| Señales de grupos de bombeo | 6 | 40 | 240.00 |
| Total |  |  | 470 |

**P5COMCBL001D** m Cable multihilo comunicaciones señales analógica interior 19p
110 m × 11.06 (11.72 con costes indirectos) = 1289.20

| Medición | Uds. | Largo | Parcial |
|---|---|---|---|
| Varios | 1 | 110 | 110.00 |
| Total |  |  | 110 |

**P5COMCBL004** m Cable comunicaciones RS232
30 m × 5.6 (5.94 con costes indirectos) = 178.20

**P5COMCBL005** m Cable comunicaciones RS485 multipar
30 m × 5.66 (6 con costes indirectos) = 180.00

**P5COMCBL007** m Cable comunicaciones RJ45
30 m × 4.76 (5.05 con costes indirectos) = 151.50

**P5COMCBL006** m Cable profibus
20 m × 7.14 (7.57 con costes indirectos) = 151.40

**P7COMSCADA2** Ud Convertidores Ethernet a FO multimodo para carril DIN,
0 Ud × 446.35 (473.13 con costes indirectos) = 0.00

**P7COMSCADA3** Ud Switch industrial Fast Ethernet 10/100 Mbps, con gestión comunic
0 Ud × 2255.61 (2390.95 con costes indirectos) = 0.00

**P1MT06E** m² Corte junta diamante y apertura hueco.
0 m² × 68.57 (72.68 con costes indirectos) = 0.00

**P5ELE90X2** m Can. cama arena PVC 90x2 (calzadas) 0.4x1.0m
0 m × 8.1 (8.59 con costes indirectos) = 0.00

**P5ELE110X2** m Can. cama arena PVC 110 mm x 2 (calzadas) 0.4x1.0m
0 m × 15.42 (16.35 con costes indirectos) = 0.00

**P5ELE110X4** m Can. cama arena PVC 110x4 (calzadas) 0.4x1.0m
0 m × 19.24 (20.39 con costes indirectos) = 0.00

**P5ELE110X4H** m Can. horm. PVC 110 mm x4 (calzadas) 0.4x1.0m
0 m × 42.87 (45.44 con costes indirectos) = 0.00

**P5ELE160X2HT1** m Can. horm. PVC160x2 +3x63mm (aceras) 0.6x0.9m
0 m × 51.31 (54.39 con costes indirectos) = 0.00

**P5ELE160X2HT2** m Can. horm. PVC160x2 +3x63mm (calzada) 0.6x1.3m
40 m × 55.64 (58.98 con costes indirectos) = 2359.20

| Medición | Uds. | Largo | Parcial |
|---|---|---|---|
| Basculantes y valv. | 1 | 15 | 15.00 |
|  | 1 | 25 | 25.00 |
| Total |  |  | 40 |

**P5ELE160X4** m Can. cama arena PVC 160 mm x4 (calzada) 0.4X1.0m
0 m × 24.91 (26.4 con costes indirectos) = 0.00

**P5ELE160X4H** m Can. horm. PVC 160 mm x4 (calzadas) 0.4x1.0m
0 m × 53.09 (56.28 con costes indirectos) = 0.00

**P5ELE110X2H** m Can. horm. PVC 110 mm x2 (calzadas) 0.4x1.0m
59 m × 39.05 (41.39 con costes indirectos) = 2442.01

| Medición | Uds. | Largo | Parcial |
|---|---|---|---|
| Coms. a basculantes | 1 | 55 | 55.00 |
| Conex. caudalímetro conducción | 1 | 4 | 4.00 |
| Total |  |  | 59 |

**P5ELE200X2H2** m Can. horm. PE 200 mm x2 (calzadas) 0.65x1.3m
0 m × 50.65 (53.69 con costes indirectos) = 0.00

**P5ELE16GALV** Ud Tubo galvanizado estanco 16 mm
0 Ud × 4.23 (4.48 con costes indirectos) = 0.00

**P5ELE20GALV** m Tubo galvanizado estanco 20 mm
0 m × 4.98 (5.28 con costes indirectos) = 0.00

**P5ELE25GALV** m Tubo galvanizado estanco 25 mm
5 m × 5.37 (5.69 con costes indirectos) = 28.45

| Medición | Uds. | Largo | Parcial |
|---|---|---|---|
| Varios señales | 2 | 2.5 | 5.00 |
| Total |  |  | 5 |

**P5ELE32GALV** m Tubo galvanizado estanco 32 mm
5 m × 6.22 (6.59 con costes indirectos) = 32.95

| Medición | Uds. | Largo | Parcial |
|---|---|---|---|
| Varios señales | 2 | 2.5 | 5.00 |
| Total |  |  | 5 |

**P5ELE40GALV** m Tubo galvanizado estanco 40mm
0 m × 7.04 (7.46 con costes indirectos) = 0.00

**P5ELE50GALV** m Tubo galvanizado estanco 50mm
0 m × 7.73 (8.19 con costes indirectos) = 0.00

**P5ELE63GALV** m Tubo galvanizado estanco 63mm
0 m × 10.83 (11.48 con costes indirectos) = 0.00

**P5ELEBAND0** m Bandeja PVC400x60mm
0 m × 31 (32.86 con costes indirectos) = 0.00

**P5ELEBAND1** m Bandeja PVC 300x60mm
15 m × 26.19 (27.76 con costes indirectos) = 416.40

| Medición | Uds. | Largo | Parcial |
|---|---|---|---|
| Bandeja independiente comunicaciones | 1 | 15 | 15.00 |
| Total |  |  | 15 |

**P5ELEBAND2** m Bandeja PVC 200x60mm
113 m × 17.26 (18.3 con costes indirectos) = 2067.90

| Medición | Uds. | Largo | Parcial |
|---|---|---|---|
| Bandeja independiente comunicaciones | 1 | 80 | 80.00 |
|  | 1 | 10 | 10.00 |
| Varios conex. grupos y señales | 1 | 8 | 8.00 |
|  | 1 | 15 | 15.00 |
| Total |  |  | 113 |

**P5ELEBAND3** m Bandeja PVC 100x60mm
18 m × 8.32 (8.82 con costes indirectos) = 158.76

| Medición | Uds. | Largo | Parcial |
|---|---|---|---|
| Varios conex. | 6 | 3 | 18.00 |
| Total |  |  | 18 |

**P5ELE16PVC** m tubo. eléctricidad Polímero term libre de halógenos ríg M16
0 m × 1.04 (1.1 con costes indirectos) = 0.00

**P5ELE20PVC** m tubo. eléctricidad Polímero term libre de halógenos ríg M20
0 m × 1.15 (1.22 con costes indirectos) = 0.00

**P5ELE25PVC** m tubo. eléctricidad Polímero term libre de halógenos ríg M25
30 m × 1.41 (1.49 con costes indirectos) = 44.70

| Medición | Uds. | Largo | Parcial |
|---|---|---|---|
| caudalim. | 1 | 30 | 30.00 |
| Total |  |  | 30 |

**P5ELE32PVC** m tubo. eléctricidad Polímero term libre de halógenos ríg M32
15 m × 1.41 (1.49 con costes indirectos) = 22.35

| Medición | Uds. | Largo | Parcial |
|---|---|---|---|
| Varios conex. señales | 6 | 2.5 | 15.00 |
| Total |  |  | 15 |

**P5ELE40PVC** m tubo. eléctricidad Polímero term libre de halógenos ríg M40
0 m × 1.58 (1.67 con costes indirectos) = 0.00

**P5ELE50PVC** m tubo. eléctricidad Polímero term libre de halógenos ríg M50
45 m × 1.7 (1.8 con costes indirectos) = 81.00

| Medición | Uds. | Largo | Parcial |
|---|---|---|---|
| Nivel cámara húmeda | 1 | 15 | 15.00 |
| Niveles rejas | 1 | 25 | 25.00 |
| Nivel tanque | 1 | 5 | 5.00 |
| Total |  |  | 45 |

**P5ELE75PVC** m Tubo PVC 75 mm liso adosado o embebido
6 m × 2.86 (3.03 con costes indirectos) = 18.18

| Medición | Uds. | Parcial |
|---|---|---|
| Varios | 6 | 6.00 |
| Total |  | 6 |

**P5ELE90PVC** m Tubo PVC 90 mm liso adosado o embebido
3.2 m × 3.01 (3.19 con costes indirectos) = 10.21

| Medición | Uds. | Largo | Parcial |
|---|---|---|---|
| Varios s/n | 4 | 0.8 | 3.20 |
| Total |  |  | 3.2 |

**P5ELE110PVC** m Tubo PVC 110 mm liso adosado o embebido
6.4 m × 4.3 (4.56 con costes indirectos) = 29.18

| Medición | Uds. | Largo | Parcial |
|---|---|---|---|
| Varios | 4 | 0.8 | 3.20 |
|  | 4 | 0.8 | 3.20 |
| Total |  |  | 6.4 |

**P5ELE125PVC** m Tubo PVC 125 mm liso adosado o embebido
0 m × 4.13 (4.38 con costes indirectos) = 0.00

**P5ELE160PVC** m Tubo PVC 160 mm liso adosado o embebido
0 m × 4.9 (5.19 con costes indirectos) = 0.00

**P5ELE200PVC** m Tubo PVC 200 mm liso adosado o embebido
0 m × 5.79 (6.14 con costes indirectos) = 0.00

**P5ELECROZA** m Roza en ladrillo macizo, bloque hormigón
10 m × 5.79 (6.14 con costes indirectos) = 61.40

| Medición | Uds. | Largo | Parcial |
|---|---|---|---|
| Varios s/ nec | 1 | 10 | 10.00 |
| Total |  |  | 10 |

**P5ARQLD4B** Ud Arqueta de registro 60x60x60 1/2 tapa FD
0 Ud × 112.93 (119.71 con costes indirectos) = 0.00

**P5ARQLD2** ud Arqueta de registro 80x80x100 1/2 tapa FD
3 ud × 179.86 (190.65 con costes indirectos) = 571.95

| Medición | Uds. | Parcial |
|---|---|---|
| Valvulería y conex basculantes | 3 | 3.00 |
| Total |  | 3 |

**P5ARQLD3** ud Arqueta de registro 70x70x100 1/2 tapa FD
0 ud × 174.79 (185.28 con costes indirectos) = 0.00

**P5ARQLD4** ud Arqueta de registro 60x60x100 1/2 tapa FD
0 ud × 142.52 (151.07 con costes indirectos) = 0.00

**P5ARQLD6** ud Arqueta de registro 40x40x50 1/2 tapa FD
5 ud × 59.29 (62.85 con costes indirectos) = 314.25

| Medición | Uds. | Parcial |
|---|---|---|
| Valv y conex. basculantes | 5 | 5.00 |
| Total |  | 5 |

**P5ELECAJA1** Ud Caja empotrar 4 lados
15 Ud × 2.09 (2.22 con costes indirectos) = 33.30

| Medición | Uds. | Parcial |
|---|---|---|
| Varios | 15 | 15.00 |
| Total |  | 15 |

**P5ELECAJA2** Ud Caja derivación 105x165
4 Ud × 1.8 (1.91 con costes indirectos) = 7.64

| Medición | Uds. | Parcial |
|---|---|---|
| Varios | 4 | 4.00 |
| Total |  | 4 |

**P5ELECAJA3** Ud Cajas de distribución 125 x 125 x 75
4 Ud × 18.24 (19.33 con costes indirectos) = 77.32

| Medición | Uds. | Parcial |
|---|---|---|
| Varios | 4 | 4.00 |
| Total |  | 4 |

**P5ELECAJA4** ud Cajas de distribución 175 x 175 x 95
4 ud × 28.25 (29.95 con costes indirectos) = 119.80

| Medición | Uds. | Parcial |
|---|---|---|
| Varios | 4 | 4.00 |
| Total |  | 4 |

**P5ELECAJA5** Ud Cajas de distribución 225 x 175 x 95
37 Ud × 29.23 (30.98 con costes indirectos) = 1146.26

| Medición | Uds. | Largo | Parcial |
|---|---|---|---|
| Varios | 4 |  | 4.00 |
| Compuertas | 4 | 2 | 8.00 |
| rejas | 2 | 2 | 4.00 |
| Sinfín | 2 | 2 | 4.00 |
| Niveles | 3 |  | 3.00 |
|  | 1 |  | 1.00 |
| Caudalímetro | 1 |  | 1.00 |
| Grupos | 8 |  | 8.00 |
| Control y CCTV | 2 |  | 2.00 |
| Gases | 2 |  | 2.00 |
| Total |  |  | 37 |

**P5ELE10** ud Caja EEXD con pulsador marcha y emergencia
0 ud × 94.21 (99.86 con costes indirectos) = 0.00

**P5ELE90X1** m Can.tubo cam arena PVC 90x1 (calzadas) 0.4x1.0m
0 m × 7.13 (7.56 con costes indirectos) = 0.00

###### A1.2.4.9.5 INTRUSISMO (SR) (31/01/2000)
Importe: 21411.05

**P7COMSEG1** ud Sistema de Alarma-Intrusionismo EB´s
1 ud × 3266.83 (3462.84 con costes indirectos) = 3462.84

**P7COMCCTV6** m Inst. +Cable RG59 + tubo PVC32+cajasc/50m CCTV
445 m × 6.27 (6.65 con costes indirectos) = 2959.25

| Medición | Uds. | Largo | Parcial |
|---|---|---|---|
| Nave | 1 | 40 | 40.00 |
| Tanque | 1 | 50 | 50.00 |
| CCTV | 1 | 25 | 25.00 |
|  | 1 | 25 | 25.00 |
|  | 1 | 40 | 40.00 |
|  | 1 | 15 | 15.00 |
|  | 1 | 250 | 250.00 |
| Total |  |  | 445 |

**P7COMSEG2** ud Sistema videovigilancia
0 ud × 3380.16 (3582.97 con costes indirectos) = 0.00

**P7COMCCTV1** Ud Hardware de control CCTV
1 Ud × 756.19 (801.56 con costes indirectos) = 801.56

| Medición | Uds. | Parcial |
|---|---|---|
| Centro de control | 1 | 1.00 |
| Total |  | 1 |

**P7COMCCTV2** Ud Software gestión CCTV intrusivo
1 Ud × 1732.97 (1836.95 con costes indirectos) = 1836.95

| Medición | Uds. | Parcial |
|---|---|---|
| Centro de control | 1 | 1.00 |
| Total |  | 1 |

**P7COMCCTV3** Ud Sistema de instalación configuración in situ videocmáras segurid
1 Ud × 591.55 (627.04 con costes indirectos) = 627.04

| Medición | Uds. | Parcial |
|---|---|---|
| Estanque tormentas | 1 | 1.00 |
| Total |  | 1 |

**P7COMCCTV4** Ud Servidor CCTV
1 Ud × 2816.44 (2985.43 con costes indirectos) = 2985.43

| Medición | Uds. | Parcial |
|---|---|---|
| Centro de control | 1 | 1.00 |
| Total |  | 1 |

**P7COMCCTV5** Ud Cámara visión nocturna IP-66+carcasa+columna y cimentación CCTV
10 Ud × 640.41 (678.83 con costes indirectos) = 6788.30

| Medición | Uds. | Parcial |
|---|---|---|
| Sala CCMs | 1 | 1.00 |
| Nave | 1 | 1.00 |
| Cámara húmeda+pozo | 1 | 1.00 |
| Tanque | 2 | 2.00 |
| Exterior urbanización | 4 | 4.00 |
| Trafo | 1 | 1.00 |
| Total |  | 10 |

**P7COMCCTV8** Ud Formación y manuales sistema CCTV
1 Ud × 752.75 (797.92 con costes indirectos) = 797.92

| Medición | Uds. | Parcial |
|---|---|---|
| Estanque tormentas | 1 | 1.00 |
| Total |  | 1 |

**P7COMCCTV9** Ud Switch 3 puertos RJ45 para video IP y cámaras
2 Ud × 543.28 (575.88 con costes indirectos) = 1151.76

| Medición | Uds. | Parcial |
|---|---|---|
| Varios | 2 | 2.00 |
| Total |  | 2 |

###### A1.2.4.9.6 DETECCIÓN DE GASES (SR) (08/02/2008)
Importe: 15905.98

**P7GAS0001** ud Trans. O2 25%
3 ud × 1085.42 (1150.55 con costes indirectos) = 3451.65

| Medición | Uds. | Parcial |
|---|---|---|
| Nave | 1 | 1.00 |
| Cámara seca | 1 | 1.00 |
| Tanque | 1 | 1.00 |
| Total |  | 3 |

**P7GAS0002** ud Trans. H2S 50 PPM
3 ud × 1085.42 (1150.55 con costes indirectos) = 3451.65

| Medición | Uds. | Parcial |
|---|---|---|
| Nave | 1 | 1.00 |
| Cámara seca | 1 | 1.00 |
| Tanque | 1 | 1.00 |
| Total |  | 3 |

**P7GAS0003** ud Trans. CO 100 PPM
3 ud × 1085.42 (1150.55 con costes indirectos) = 3451.65

| Medición | Uds. | Parcial |
|---|---|---|
| Nave | 1 | 1.00 |
| Cámara seca | 1 | 1.00 |
| Tanque | 1 | 1.00 |
| Total |  | 3 |

**P7GAS0004** ud Det gas Dräger Polytron 8310 IR d A o similar
1 ud × 1453.7 (1540.92 con costes indirectos) = 1540.92

**P7GAS0005** ud Sistema de control y alarma de gases
1 ud × 3246.58 (3441.37 con costes indirectos) = 3441.37

**P5COMCBL001A** m Cable multihilo coms. VHOV-K y VOV-K apantall.8x0,5mm2
105 m × 3.35 (3.55 con costes indirectos) = 372.75

| Medición | Uds. | Largo | Parcial |
|---|---|---|---|
| Nave | 1 | 30 | 30.00 |
| Cámara seca | 1 | 30 | 30.00 |
| Tanque | 1 | 45 | 45.00 |
| Total |  |  | 105 |

**P5COMCBL001B** m Cable multihilo com. VHOV-K y VOV-K apantall. 8x1,5mm2
0 m × 4.21 (4.46 con costes indirectos) = 0.00

**P5ELE25PVC** m tubo. eléctricidad Polímero term libre de halógenos ríg M25
0 m × 1.41 (1.49 con costes indirectos) = 0.00

**P5ELE32PVC** m tubo. eléctricidad Polímero term libre de halógenos ríg M32
105 m × 1.41 (1.49 con costes indirectos) = 156.45

| Medición | Uds. | Largo | Parcial |
|---|---|---|---|
| Nave | 1 | 30 | 30.00 |
| Cámara seca | 1 | 30 | 30.00 |
| Tanque | 1 | 45 | 45.00 |
| Total |  |  | 105 |

**P5ELE25GALV** m Tubo galvanizado estanco 25 mm
0 m × 5.37 (5.69 con costes indirectos) = 0.00

**P5ELE32GALV** m Tubo galvanizado estanco 32 mm
6 m × 6.22 (6.59 con costes indirectos) = 39.54

| Medición | Uds. | Largo | Parcial |
|---|---|---|---|
| Varios | 3 | 2 | 6.00 |
| Total |  |  | 6 |

##### A1.2.4.10. INSTALACIÓN ELÉCTRICA (SR) (31/01/2000)
Importe: 472919.74

###### A1.2.4.10.1 TRABAJOS PREVIOS (SR) (08/10/2018)
Importe: 7234.5

**P5ELECING01** ud Ingeniería eléctrica diseño arquitectura multifilares EBAR
1 ud × 6825 (7234.5 con costes indirectos) = 7234.50

###### A1.2.4.10.2 ACOMETIDA Y LEGALIZACIÓN (SR) (20/07/2000)
Importe: 22332.98

**P5ELEC10001** l Gasoil grupo electrógeno provisional 630 KVA
500 l × 0.99 (1.05 con costes indirectos) = 525.00

| Medición | Uds. | Largo | Parcial |
|---|---|---|---|
| Varios | 5 | 100 | 500.00 |
| Total |  |  | 500 |

**P5ELEC10002** día Generador eléctrico 630 KVA móvil
5 día × 673.31 (713.71 con costes indirectos) = 3568.55

| Medición | Uds. | Parcial |
|---|---|---|
| Varios conexionados | 5 | 5.00 |
| Mantenimiento de EDAR en servicio y conexinado |  |  |
| Nota: para más de 15 días se compra grupo |  |  |
| Total |  | 5 |

**P5ELEC10003** ud Operación de conexionado y desconexionados a trafo
1 ud × 231.4 (245.28 con costes indirectos) = 245.28

**P5ELECLM1EB01** Ud Conex. LMTS+ refuerzos+adaptación línea EB Los Barrios
0 Ud × 4534.24 (4806.29 con costes indirectos) = 0.00

**P5ELECLM1EB02** Ud Conex. LMTS+ refuerzos+adaptación línea EBPte Romano
0 Ud × 4122.04 (4369.36 con costes indirectos) = 0.00

**P5ELECLM1EB03** Ud Conex. LMTS+ refuerzos+adaptación línea EB Guadacorte
0 Ud × 4379.66 (4642.44 con costes indirectos) = 0.00

**P5ELECLM1EB04** Ud Conex. LMTS+ refuerzos+adaptación línea EB s. Roque
1 Ud × 2164.07 (2293.91 con costes indirectos) = 2293.91

**P5ELEBT** ud Legalización inst eléct. LBT+OCA en EBAR
1 ud × 3297.87 (3495.74 con costes indirectos) = 3495.74

**P5ELECMT** ud Legalización inst eléct.LAT+OCA en EBAR
1 ud × 2871.89 (3044.2 con costes indirectos) = 3044.20

**P5ELEC03ALUMB** ud Pyto. tramitación alumbrado público+tasas conexión
0 ud × 763.8 (809.63 con costes indirectos) = 0.00

**P5ELEBTALUMB** Ud Legalización de alumbrado público+OCA´s
1 Ud × 467.83 (495.9 con costes indirectos) = 495.90

**P9VAR1** ud Legalización y verificación de requerimientos CTE
1 ud × 2610.8 (2767.45 con costes indirectos) = 2767.45

**P5ELECS** ud Estudio de selectividad de protecciones
1 ud × 2198.58 (2330.49 con costes indirectos) = 2330.49

**P5ELECP** ud Estudio de Coordinación de protecciones
1 ud × 2198.58 (2330.49 con costes indirectos) = 2330.49

**P5ELE200X2H1** m Can. horm. PE 200 mm x2 (aceras) 0.65x1.0m
0 m × 49.02 (51.96 con costes indirectos) = 0.00

**P5ELE200X2H2** m Can. horm. PE 200 mm x2 (calzadas) 0.65x1.3m
0 m × 50.65 (53.69 con costes indirectos) = 0.00

**P5ELE200X2HT** m Can. horm. PE 200x2+3x65mm (calzadas) 0.65x1.3m
0 m × 59.87 (63.46 con costes indirectos) = 0.00

**P5ELE160X2HT1** m Can. horm. PVC160x2 +3x63mm (aceras) 0.6x0.9m
8 m × 51.31 (54.39 con costes indirectos) = 435.12

| Medición | Uds. | Parcial |
|---|---|---|
| Conexión desde trafo existente a nuevo | 8 | 8.00 |
| Total |  | 8 |

**P5ELE160X2HT2** m Can. horm. PVC160x2 +3x63mm (calzada) 0.6x1.3m
0 m × 55.64 (58.98 con costes indirectos) = 0.00

**P5ELE160X2R** m Can. cama arena PVC 160 mm x2 (rustico) 0.4x1.0m
0 m × 38.97 (41.31 con costes indirectos) = 0.00

**P5ELE160X4R** m Can. cama arena PVC 160 mm x4 (rústico) 0.4x1.0m
0 m × 44.44 (47.11 con costes indirectos) = 0.00

**P5ELEZ160X2H** m Can. horm. PVC 160 mm x2 (calzadas) 0.4x1.0m
0 m × 46.18 (48.95 con costes indirectos) = 0.00

**P5ELE160X4H** m Can. horm. PVC 160 mm x4 (calzadas) 0.4x1.0m
0 m × 53.09 (56.28 con costes indirectos) = 0.00

**P5ELE110X4H** m Can. horm. PVC 110 mm x4 (calzadas) 0.4x1.0m
0 m × 42.87 (45.44 con costes indirectos) = 0.00

**P5ELE110X2H** m Can. horm. PVC 110 mm x2 (calzadas) 0.4x1.0m
0 m × 39.05 (41.39 con costes indirectos) = 0.00

**P5ELEM4X25TT** m Manguera electrica 4 x 25 + TT mm2 Cu
0 m × 13.41 (14.21 con costes indirectos) = 0.00

**P5ELEM4X50TT** m Manguera electrica 4 x 50 + TT mm2 Cu
0 m × 32.68 (34.64 con costes indirectos) = 0.00

**P5ELEM1X16TT** m Manguera electrica 1 x 16 mm2 Cu
0 m × 5.56 (5.89 con costes indirectos) = 0.00

**P5ELEM1X35TT** m Manguera electrica 1 x 35 mm2 Cu
0 m × 6.7 (7.1 con costes indirectos) = 0.00

**P5ELEM1X70** m Manguera electrica 1 x 70 mm2 Cu
0 m × 10.85 (11.5 con costes indirectos) = 0.00

**P5ELEM1X95A** m Manguera electrica 1 x 95 Al mm2
0 m × 10.84 (11.49 con costes indirectos) = 0.00

**P5ELEM1X95** m Manguera electrica 1 x 95 mm2 Cu
0 m × 14.96 (15.86 con costes indirectos) = 0.00

**P5ELEM1X95TT** m Manguera electrica 1 x 95 TT mm2
0 m × 14.96 (15.86 con costes indirectos) = 0.00

**P5ELEM1X120A** m Manguera electrica 1 x 120 Al mm2
0 m × 16.02 (16.98 con costes indirectos) = 0.00

**P5ELEM1X150A** m Manguera electrica 1 x 150 Al mm2
0 m × 14.69 (15.57 con costes indirectos) = 0.00

**P5ELEM1X150** m Manguera electrica 1 x 150 mm2 Cu
0 m × 24.42 (25.89 con costes indirectos) = 0.00

**P5ELEM1X240A** m Manguera electrica 1 x 240 Al mm2
24 m × 18.28 (19.38 con costes indirectos) = 465.12

| Medición | Uds. | Largo | Parcial |
|---|---|---|---|
| Cable CT a CS | 3 | 8 | 24.00 |
| Total |  |  | 24 |

**P5ARQPREF2.0E** Ud Arqueta MT prefabricada inst. elect. 110x110x160 con tapa FD
0 Ud × 270.54 (286.77 con costes indirectos) = 0.00

**P5ARQPREF2.A1** Ud Arqueta MT prefabricada inst. elect. A1 con tapa FD
0 Ud × 242.36 (256.9 con costes indirectos) = 0.00

**P5ARQPREF2.A2** Ud Arqueta MT prefabricada inst. elect. A2 con tapa FD
1 Ud × 316.73 (335.73 con costes indirectos) = 335.73

| Medición | Uds. | Parcial |
|---|---|---|
| Arqueta previa a trafo | 1 | 1.00 |
| Total |  | 1 |

**P5ELEM95X54TT** m Manguera RZ 0,6/1 KV 3x95 mm2+54TT aéreo Al
0 m × 20.76 (22.01 con costes indirectos) = 0.00

**P5ELECLM3B** Ud Cuadro seccionador y pararrayos de derivación de línea MT Subt
0 Ud × 767.67 (813.73 con costes indirectos) = 0.00

**P5ELECLM2** ud Apoyo de entronque, derivación o final de línea +P.Tierra+Ciment
0 ud × 2341.05 (2481.51 con costes indirectos) = 0.00

**P5ELECLMT3** m Conductor Aluminio Acero LA-56
0 m × 4.1 (4.35 con costes indirectos) = 0.00

###### A1.2.4.10.3 TRANSFORMADOR Y GENERADOR (SR) (31/01/2000)
Importe: 138216.29

**P1MT04F** m³ Construcción cama de arena en tuberías
0.47 m³ × 13.33 (14.13 con costes indirectos) = 6.64

| Medición | Uds. | Largo | Ancho | Alto | Parcial |
|---|---|---|---|---|---|
| Apoyo trafo | 1 | 5 | 3 | 0.01 | 0.15 |
| Apoyo generador | 1 | 7 | 4.5 | 0.01 | 0.32 |
| Total |  |  |  |  | 0.47 |

**P1MT03B1** m³ Excavación localizadas medio-duro+agotam+Tte vertedero
55.2 m³ × 3.86 (4.09 con costes indirectos) = 225.77

| Medición | Uds. | Largo | Ancho | Alto | Parcial |
|---|---|---|---|---|---|
| Apoyo trafo | 1 | 6 | 4 | 0.6 | 14.40 |
| Apoyo generador | 1 | 8 | 5.5 | 0.6 | 26.40 |
| Apoyo CS | 1 | 6 | 4 | 0.6 | 14.40 |
| Total |  |  |  |  | 55.2 |

**P1MT04A** m³ Rellenos localizado con suelos proc. préstamo selec. 33 mm 95%PN
22.98 m³ × 5.06 (5.36 con costes indirectos) = 123.17

| Medición | Uds. | Largo | Ancho | Alto | Parcial |
|---|---|---|---|---|---|
| Apoyo trafo y CS | 2 | 6 | 4 | 0.6 | 28.80 |
| Apoyo generador | 1 | 8 | 5.5 | 0.6 | 26.40 |
| Apoyo trafo | -2 | 4.8 | 2.5 | 0.6 | -14.40 |
| Apoyo generador | -1 | 6.6 | 4.5 | 0.6 | -17.82 |
| Total |  |  |  |  | 22.98 |

**P1MT04D** m³ Rellenos localizado con material filtrante 40/80 95%PN
0 m³ × 11.03 (11.69 con costes indirectos) = 0.00

**P1MT04B** m³ Rellenos localizado con suelos proc. excav 150 mm 95%PN
0 m³ × 2.99 (3.17 con costes indirectos) = 0.00

**P4HG-002A** m³ Hormigón HL-150/P/20 Elementos horizontales y verticales
0 m³ × 46.19 (48.96 con costes indirectos) = 0.00

**P4HG-002C** m³ Hormigón HM-20/B/20/III y IV-Qb SR horizontales y verticales
18.4 m³ × 57.65 (61.11 con costes indirectos) = 1124.42

| Medición | Uds. | Largo | Ancho | Alto | Parcial |
|---|---|---|---|---|---|
| Varios losa |  |  |  |  |  |
| Apoyo trafo | 2 | 6 | 4 | 0.2 | 9.60 |
| Apoyo generador | 1 | 8 | 5.5 | 0.2 | 8.80 |
| Total |  |  |  |  | 18.4 |

**P4HG-003A** m³ Hormigón HA-25/B/20/IIa
0 m³ × 60.54 (64.17 con costes indirectos) = 0.00

**P4HG-004A** m³ Hormigón HA-30/B/20/IIIa y 30/B/12/IIIa
0 m³ × 73.09 (77.48 con costes indirectos) = 0.00

**P4ETT-004E-E1** m² Encof/desenc. Cimientos OCULTOS
0 m² × 13.55 (14.36 con costes indirectos) = 0.00

**P4ETT-002** kg Acero B-500-S
1692.8 kg × 1.32 (1.4 con costes indirectos) = 2369.92

| Medición | Uds. | Largo | Ancho | Alto | Parcial |
|---|---|---|---|---|---|
| Apoyo trafo+CS | 4 | 6 | 4 | 9.2 | 883.20 |
| Apoyo generador | 2 | 8 | 5.5 | 9.2 | 809.60 |
| Total |  |  |  |  | 1692.8 |

**P5BORD1** m Bordillo hormigón 17x30
0 m × 12.5 (13.25 con costes indirectos) = 0.00

**P5PAV1B** m² Pav. solado acerado baldosa 33x33x4+10 HM20
0 m² × 23.57 (24.98 con costes indirectos) = 0.00

**P5ELEARQ1X1TF** Ud Arqueta estanca 1.0x1.0x1.5+ tapa funcición recogida de ace
1 Ud × 339.48 (359.85 con costes indirectos) = 359.85

**P5ELECASTRAF0** Ud Caseta normalizada trafo 25-160 KVa
0 Ud × 3017.91 (3198.98 con costes indirectos) = 0.00

**P5ELECASTRAF1** Ud Caseta normalizada trafo 160-630 KVa
1 Ud × 7024.77 (7446.26 con costes indirectos) = 7446.26

| Medición | Uds. | Parcial |
|---|---|---|
| CT | 1 | 1.00 |
| Total |  | 1 |

**P5ELECASTRAF4** Ud Caseta normalizada trafo 2000 KVa+100 KVA auxiliar
0 Ud × 11145.01 (11813.71 con costes indirectos) = 0.00

**P5ELECASCS1** Ud Caseta normalizada centro de seccionamiento (23/03/2017)
1 Ud × 7024.77 (7446.26 con costes indirectos) = 7446.26
Caseta prefabricada normalizada para centro de seccionamiento, con compartimento para celdas, puertas de paso y acceso, lamas de ventilación cubiertas y resto de elementos conformados y normalizados. Unidad totalmente instalada.

| Código | Ud | Descripción | Rendimiento | Precio | Importe |
|---|---|---|---|---|---|
| MAO-001 | h | Cuadrilla "A" | 3 | 42 | 126.00 |
| MAQ-001C | h | Camión grúa 20 Tm. | 5 | 35.61 | 178.05 |
| MATELECASTR2 | ud | Caseta mod tipo-1+rejas+puert | 1 | 6720.72 | 6720.72 |
|  |  | Total |  |  | 7024.77 |

| Medición | Uds. | Parcial |
|---|---|---|
| CS | 1 | 1.00 |
| Total |  | 1 |

**P5ELECAS01A** ud Caseta pref. modular (3,1X4,75X3.3m)
0 ud × 7024.77 (7446.26 con costes indirectos) = 0.00

**P5ELECAS02A** ud Caseta pref. modular (3,8X6.5X3.3m)
1 ud × 11145.01 (11813.71 con costes indirectos) = 11813.71

| Medición | Uds. | Parcial |
|---|---|---|
| Generador | 1 | 1.00 |
| Total |  | 1 |

**P5ELECGEN125** ud Generador eléctrico 125kVA supersilencioso+cuadro elec+conmutado
0 ud × 14978.6 (15877.32 con costes indirectos) = 0.00

**P5ELECGEN250** ud Generador eléctrico 250kVA supersilencioso+cuadro elec+conmutado
0 ud × 17034.77 (18056.86 con costes indirectos) = 0.00

**P5ELECGEN400** ud Generador eléctrico 400kVA supersilencioso+cuadro elec+conmutado
0 ud × 41517.87 (44008.94 con costes indirectos) = 0.00

**P5ELECGEN630** ud Generador eléctrico 630kVA supersilencioso+cuadro elec+conmutado
1 ud × 48417.81 (51322.88 con costes indirectos) = 51322.88

**P5ELETRAF50** ud Transformador de potencia trifásico 50 kVA
0 ud × 2882.12 (3055.05 con costes indirectos) = 0.00

**P5ELETRAF25** Ud Transformador 25KVA trifásico en aceite, llenado integral
0 Ud × 1823.23 (1932.62 con costes indirectos) = 0.00

**P5ELETRAF100** Ud Transformador 100KVA trifásico en aceite, llenado integral
0 Ud × 2750.74 (2915.78 con costes indirectos) = 0.00

**P5ELETRAF160** Ud Transformador 160KVA trifásico en aceite, llenado integral
0 Ud × 3689.96 (3911.36 con costes indirectos) = 0.00

**P5ELETRAF250** Ud Transformador 250KVA trifásico en aceite, llenado integral
0 Ud × 4949.32 (5246.28 con costes indirectos) = 0.00

**P5ELETRAF400** Ud Transformador 400KVA trifásico en aceite, llenado integral
0 Ud × 5945.56 (6302.29 con costes indirectos) = 0.00

**P5ELETRAF630** ud Transformador 630KVA trifásico en aceite, llenado integral
1 ud × 9553.64 (10126.86 con costes indirectos) = 10126.86

**P5ELETRAF630S** ud Transformador 630KVA seco
0 ud × 18027.48 (19109.13 con costes indirectos) = 0.00

**P5ELETRA1000** ud Transformador 1000KVA trifásico en aceite, llenado integral
0 ud × 11998.19 (12718.08 con costes indirectos) = 0.00

**P5ELETRAF1250** ud Transformador1250KVA trifásico en aceite, llenado integral
0 ud × 14107.59 (14954.05 con costes indirectos) = 0.00

**P5ELETRAF1600** ud Transformador 1600KVA trifásico en aceite, llenado integral
0 ud × 22961.54 (24339.23 con costes indirectos) = 0.00

**P5ELETRAF2000** Ud Transformador 2000KVA trifásico en aceite, llenado integral
0 Ud × 22507.96 (23858.44 con costes indirectos) = 0.00

**P5ELECBATC25** Ud Bateria de condensadores (25KVAR)
0 Ud × 1081.14 (1146.01 con costes indirectos) = 0.00

**P5ELECBATC36** Ud Bateria de condensadores (36 KVAR)
1 Ud × 1349.97 (1430.97 con costes indirectos) = 1430.97

**P5ELETRAF2** Ud Interconexión de celda de protección a transformador
1 Ud × 315.63 (334.57 con costes indirectos) = 334.57

**P5ELETRAF3** Ud Termómetro de esfera de 2 contactos
0 Ud × 174.8 (185.29 con costes indirectos) = 0.00

**P5ELETRAF13** Ud Cuadro de alarmas y señalización de defectos del centro de trans
1 Ud × 2274.64 (2411.12 con costes indirectos) = 2411.12

**P5ELETRAF5A** Ud Conjunto material de protección y señalización transformador
1 Ud × 113.49 (120.3 con costes indirectos) = 120.30

**P5ELETRAF5C** Ud Equipamiento auxiliar centro de transformación hasta 630 KVA
1 Ud × 687.06 (728.28 con costes indirectos) = 728.28

**P5ELETRAF5D** Ud Equipamiento auxiliar centro de transformación 2000 KVA
0 Ud × 1855.09 (1966.4 con costes indirectos) = 0.00

**P5ELETRAF5E** ud Conjunto de accesorios de seguridad y maniobra para CT
1 ud × 406.21 (430.58 con costes indirectos) = 430.58

**P5ELETRAF6** Ud Celda de e/s tipo 24-20KV 400A/16K manual
1 Ud × 2559.79 (2713.38 con costes indirectos) = 2713.38

| Medición | Uds. | Parcial |
|---|---|---|
| Celda de paso 20 KV | 1 | 1.00 |
| Total |  | 1 |

**P5ELETRAF7B** Ud Cel.met.de protec general int.aut.,24-20 kV,400.Amp 16 KA manual
1 Ud × 5125.66 (5433.2 con costes indirectos) = 5433.20

**P5ELETRAF7** Ud Celda metálica de protección 24-20kv 400A tipo CGM24 -CMP-F
1 Ud × 1916.19 (2031.16 con costes indirectos) = 2031.16

**P5ELETRAF8** Ud Celda de medid 24-20KV CGM-24 con 3 transfor
1 Ud × 5850.39 (6201.41 con costes indirectos) = 6201.41

**P5ELETRAF8A** ud Celda seccionamiento barras 24 KV/20KV/16KV 400 Amp, manual
4 ud × 2011.37 (2132.05 con costes indirectos) = 8528.20

| Medición | Uds. | Parcial |
|---|---|---|
| CT | 3 | 3.00 |
| Trafo | 1 | 1.00 |
| Total |  | 4 |

**P5ELETRAF8B** Ud Interconexión de celdas protección a transformadores en MT. Com
1 Ud × 458.48 (485.99 con costes indirectos) = 485.99

**P5ELETRAF9** Ud Armario mural contadores de medida+comunicación remota
1 Ud × 836.35 (886.53 con costes indirectos) = 886.53

**P5ELETRAF10** Ud Comunicaciones Trafos
1 Ud × 2241.02 (2375.48 con costes indirectos) = 2375.48

| Medición | Uds. | Parcial |
|---|---|---|
| DP** compañía | 1 | 1.00 |
| Total |  | 1 |

**P5ELETRAF11** Ud Puesta en servicio del telecontrol de LMT
1 Ud × 4143.9 (4392.53 con costes indirectos) = 4392.53

| Medición | Uds. | Parcial |
|---|---|---|
| DP** compañía | 1 | 1.00 |
| Total |  | 1 |

**P5ELEC10003** ud Operación de conexionado y desconexionados a trafo
1 ud × 231.4 (245.28 con costes indirectos) = 245.28

**P5ELETRAF12** Ud Verificación de trabajos instalación de transformadores
1 Ud × 312.76 (331.53 con costes indirectos) = 331.53

**P5ELETRAF4D** Ud Puesta a tierra del Centro de Transformación
0 Ud × 1015.31 (1076.23 con costes indirectos) = 0.00

**P5ELETRAF4E** Ud Puesta a tierra del Centro de Transformación hasta 630 KVA
3 Ud × 971.96 (1030.28 con costes indirectos) = 3090.84

| Medición | Uds. | Parcial |
|---|---|---|
| Trafo | 1 | 1.00 |
| Grupo | 1 | 1.00 |
| Centro seccionamiento | 1 | 1.00 |
| Total |  | 3 |

**P5ELECTT0** ud Informe resultados ejecución toma tierra
3 ud × 91.66 (97.16 con costes indirectos) = 291.48

| Medición | Uds. | Parcial |
|---|---|---|
| TRafo | 1 | 1.00 |
| grupo | 1 | 1.00 |
| CS | 1 | 1.00 |
| Total |  | 3 |

**PELETRAF15** ud Elementos metalicos del CT
1 ud × 3195.96 (3387.72 con costes indirectos) = 3387.72

| Medición | Uds. | Parcial |
|---|---|---|
| CT | 1 | 1.00 |
| Total |  | 1 |

###### A1.2.4.10.4 CUADROS ELÉCTRICOS (SR) (18/11/2011)
Importe: 146574.65

**P5ELECGMED** ud Armario Prot/Med/Secc. 1 TRIF.+R
0 ud × 422.96 (448.34 con costes indirectos) = 0.00

**P5ELECDS1** ud Descargador de sobretensiones tipo I+II
1 ud × 340.09 (360.5 con costes indirectos) = 360.50

**P5ELECGBT1A** ud CGBT Modulo acometida+aparamenta (EBAR los Barrios)
0 ud × 9667.96 (10248.04 con costes indirectos) = 0.00

**P5ELECGBT1B** ud CGBT Modulo acometida+aparamenta (EBAR Pte Romano)
0 ud × 9322.95 (9882.33 con costes indirectos) = 0.00

**P5ELECGBT1C** ud CGBT Modulo acometida+aparamenta (EBAR Guadacorte)
0 ud × 9322.95 (9882.33 con costes indirectos) = 0.00

**P5ELECGBT1D** ud CGBT Modulo acometida+aparamenta (EBAR San Roque)
1 ud × 9667.96 (10248.04 con costes indirectos) = 10248.04

**P5ELECGBT2A** Ud CCM EBAR Los Barrios
0 Ud × 44816.53 (47505.52 con costes indirectos) = 0.00

**P5ELECGBT2B** Ud CCM EBAR Pte Romano
0 Ud × 43411.99 (46016.71 con costes indirectos) = 0.00

**P5ELECGBT2C** Ud CCM EBAR Guadacorte
0 Ud × 56381.37 (59764.25 con costes indirectos) = 0.00

**P5ELECGBT2D** Ud CCM EBARSan Roque
1 Ud × 44816.53 (47505.52 con costes indirectos) = 47505.52

**P5ELECGBT2E** Ud CCM EBAR Carteya
0 Ud × 6117.71 (6484.77 con costes indirectos) = 0.00

**P5ELECGBT3A** ud CGBT EBAR CCM trituración con PLC integrado
0 ud × 6791.51 (7199 con costes indirectos) = 0.00

**P5ELECGBT6A** ud CGBT EBAR CCM Rejas-S/F con PLC integrado
1 ud × 7836.36 (8306.54 con costes indirectos) = 8306.54

**P5ELECGBT4A** ud CGBT desodoriz&ventilac. con PLC integrado (Los Barrios)
0 ud × 5027.09 (5328.72 con costes indirectos) = 0.00

**P5ELECGBT4B** ud CGBT desodoriz&ventilac. con PLC integrado (Pte Romano)
0 ud × 4977.81 (5276.48 con costes indirectos) = 0.00

**P5ELECGBT4C** ud CGBT desodoriz&ventilac. con PLC integrado (Guadacorte)
0 ud × 4287.81 (4545.08 con costes indirectos) = 0.00

**P5ELECGBT4D** ud CGBT desodoriz&ventilac. con PLC integrado (San Roque)
1 ud × 5027.09 (5328.72 con costes indirectos) = 5328.72

**P5ELECGBT4E** ud CGBT desodoriz&ventilac. con PLC integrado (Carteya)
0 ud × 2612.13 (2768.86 con costes indirectos) = 0.00

**P5ELECGBT5A** ud CGBT Cuadro serv. aux. alumbrado y fuerza (EBAR Los Barrios)
0 ud × 6259.22 (6634.77 con costes indirectos) = 0.00

**P5ELECGBT5B** ud CGBT Cuadro serv. aux. alumbrado y fuerza (EBAR Pte Romano)
0 ud × 5864.95 (6216.85 con costes indirectos) = 0.00

**P5ELECGBT5C** ud CGBT Cuadro serv. aux. alumbrado y fuerza (EBAR Guadacorte)
0 ud × 4879.24 (5171.99 con costes indirectos) = 0.00

**P5ELECGBT5D** ud CGBT Cuadro serv. aux. alumbrado y fuerza (EBAR S. Roque)
1 ud × 6259.22 (6634.77 con costes indirectos) = 6634.77

**P5ELECGBT5E** ud CGBT Cuadro serv. aux. alumbrado y fuerza (EBAR S. Carteya)
0 ud × 1675.7 (1776.24 con costes indirectos) = 0.00

**P5ELECGBT7A** ud CGBT Cuadro Limpieza (EBAR los Barrios)
0 ud × 6259.22 (6634.77 con costes indirectos) = 0.00

**P5ELECGBT7B** ud CGBT Cuadro Limpieza (EBAR Pte Romano)
0 ud × 4287.81 (4545.08 con costes indirectos) = 0.00

**P5ELECGBT7C** ud CGBT Cuadro Limpieza (EBAR Guadacorte)
0 ud × 4977.81 (5276.48 con costes indirectos) = 0.00

**P5ELECGBT7D** ud CGBT Cuadro Limpieza (EBAR S. Roque)
1 ud × 6259.22 (6634.77 con costes indirectos) = 6634.77

**P5ELECVAR03** ud Variadores de frecuencia 3 kW
0 ud × 456.87 (484.28 con costes indirectos) = 0.00

**P5ELECVAR07** ud Variadores de frecuencia 7,5 kW
2 ud × 1116.81 (1183.82 con costes indirectos) = 2367.64

| Medición | Uds. | Parcial |
|---|---|---|
| Bombas vaciado tanque | 2 | 2.00 |
| Total |  | 2 |

**P5ELECVAR11** ud Variadores de frecuencia 11 kW
0 ud × 1978.78 (2097.51 con costes indirectos) = 0.00

**P5ELECVAR18** ud Variadores de frecuencia 18 kW
1 ud × 2639.73 (2798.11 con costes indirectos) = 2798.11

| Medición | Uds. | Parcial |
|---|---|---|
| Desodorización | 1 | 1.00 |
| Total |  | 1 |

**P5ELECVAR22** ud Variadores de frecuencia 22-24kW
3 ud × 3451.93 (3659.05 con costes indirectos) = 10977.15

| Medición | Uds. | Parcial |
|---|---|---|
| Bombas escalón superior | 3 | 3.00 |
| Total |  | 3 |

**P5ELECVAR37** ud Variadores de frecuencia 37 kW
0 ud × 3858.05 (4089.53 con costes indirectos) = 0.00

**P5ELECVAR48** Ud. Variadores de frecuencia 48 Kw
0 Ud. × 3745.68 (3970.42 con costes indirectos) = 0.00

**P5ELECVAR55** ud Variadores de frecuencia 55 kW
0 ud × 5584.02 (5919.06 con costes indirectos) = 0.00

**P5ELECVAR75** Ud. Variadores de frecuencia 75 Kw
0 Ud. × 7392.79 (7836.36 con costes indirectos) = 0.00

**P5ELECVAR90** Ud. Variadores de frecuencia 90Kw
0 Ud. × 7616.8 (8073.81 con costes indirectos) = 0.00

**P5ELECVAR110** ud Variadores de frecuencia 110kW
0 ud × 10152.76 (10761.93 con costes indirectos) = 0.00

**P5ELECVAR150** ud Variadores de frecuencia 150 kW
3 ud × 12183.3 (12914.3 con costes indirectos) = 38742.90

| Medición | Uds. | Parcial |
|---|---|---|
| Bombas tipo-1 | 3 | 3.00 |
| Total |  | 3 |

**P5ELECVAR220** ud Variadores de frecuencia 220 kW
0 ud × 15026.09 (15927.66 con costes indirectos) = 0.00

**P5ELECVAR250** ud Variadores de frecuencia 250 kW
0 ud × 16752.05 (17757.17 con costes indirectos) = 0.00

**P5ELECVAR400** Ud. Variadores de frecuencia 400 Kw
0 Ud. × 21685.5 (22986.63 con costes indirectos) = 0.00

**P5ELECVAR1A** Ud. Armario variadores de frecuencia EBAR los Barrios
1 Ud. × 3910.79 (4145.44 con costes indirectos) = 4145.44

**P5ELECVAR1B** Ud. Armarios variadores de frecuencia EBAR Pte Romano
0 Ud. × 3910.79 (4145.44 con costes indirectos) = 0.00

**P5ELECVAR1C** Ud. Armarios variadores de frecuencia EBAR Guadacorte
0 Ud. × 3910.79 (4145.44 con costes indirectos) = 0.00

**P5ELECVAR1D** Ud. Armarios variadores de frecuencia EBAR S. Roque
0 Ud. × 3910.79 (4145.44 con costes indirectos) = 0.00

**P5ELECBATC10** Ud Bateria de condensadores (10KVAR)
0 Ud × 812.31 (861.05 con costes indirectos) = 0.00

**P5ELECBATC18** Ud Bateria de condensadores (18KVAR)
0 Ud × 964.7 (1022.58 con costes indirectos) = 0.00

**P5ELECBATC25** Ud Bateria de condensadores (25KVAR)
0 Ud × 1081.14 (1146.01 con costes indirectos) = 0.00

**P5ELECBATC36** Ud Bateria de condensadores (36 KVAR)
0 Ud × 1349.97 (1430.97 con costes indirectos) = 0.00

**P5ELECBATC40** Ud Bateria de condensadores (40 KVAR)
1 Ud × 1439.58 (1525.95 con costes indirectos) = 1525.95

**P5ELECBATC58** ud Batería condensadores (58 kVAr)
0 ud × 1478.57 (1567.28 con costes indirectos) = 0.00

**P5ELECBATC90** Ud Bateria de condensadores (90 KVAR)
0 Ud × 1932.43 (2048.38 con costes indirectos) = 0.00

**P5ELECBATC112** Ud Bateria de condensadores (112 KVAR)
0 Ud × 2470.09 (2618.3 con costes indirectos) = 0.00

**P5ELECBATC185** Ud Bateria de condensadores (185 KVAR)
0 Ud × 3276.57 (3473.16 con costes indirectos) = 0.00

**P5ELECBATC210** Ud Bateria de condensadores (210kvar)
0 Ud × 4172.67 (4423.03 con costes indirectos) = 0.00

| Medición | Parcial |
|---|---|
| Inst. nueva |  |
| Total | 0 |

**P5ELECBATC340** ud Bateria de condesadores (340 kVAr)
0 ud × 6407.08 (6791.5 con costes indirectos) = 0.00

**P5ELECBATC550** Ud Bateria de condensadores (550 KVAR)
0 Ud × 9101.19 (9647.26 con costes indirectos) = 0.00

**P5ELE10** ud Caja EEXD con pulsador marcha y emergencia
10 ud × 94.21 (99.86 con costes indirectos) = 998.60

| Medición | Uds. | Parcial |
|---|---|---|
| Varios CCM | 10 | 10.00 |
| Total |  | 10 |

###### A1.2.4.10.5 CANALIZACIONES, ARQUETAS Y BANDEJAS (SR) (08/02/2008)
Importe: 52142.28

**P1MT06E** m² Corte junta diamante y apertura hueco.
5.6 m² × 68.57 (72.68 con costes indirectos) = 407.01

| Medición | Uds. | Largo | Parcial |
|---|---|---|---|
| Varios pasos | 8 | 0.7 | 5.60 |
| Total |  |  | 5.6 |

**P35RALUM02** m Canaliz alumbrado conducto Ø90 mm+tendido línea elec.4x6mm2+TT
0 m × 18.63 (19.75 con costes indirectos) = 0.00

**P5ELE90X1** m Can.tubo cam arena PVC 90x1 (calzadas) 0.4x1.0m
10 m × 7.13 (7.56 con costes indirectos) = 75.60

| Medición | Uds. | Largo | Parcial |
|---|---|---|---|
| Varios conex. alumbrado | 10 | 1 | 10.00 |
| Total |  |  | 10 |

**P5ELE90X2** m Can. cama arena PVC 90x2 (calzadas) 0.4x1.0m
5 m × 8.1 (8.59 con costes indirectos) = 42.95

| Medición | Uds. | Largo | Parcial |
|---|---|---|---|
| Varios alumbrado | 1 | 5 | 5.00 |
| Total |  |  | 5 |

**P5ELE110X2** m Can. cama arena PVC 110 mm x 2 (calzadas) 0.4x1.0m
10 m × 15.42 (16.35 con costes indirectos) = 163.50

| Medición | Uds. | Largo | Parcial |
|---|---|---|---|
| Varios alumbrado | 1 | 10 | 10.00 |
| Total |  |  | 10 |

**P5ELE110X4** m Can. cama arena PVC 110x4 (calzadas) 0.4x1.0m
0 m × 19.24 (20.39 con costes indirectos) = 0.00

**P5ELE110X2H** m Can. horm. PVC 110 mm x2 (calzadas) 0.4x1.0m
312 m × 39.05 (41.39 con costes indirectos) = 12913.68

| Medición | Uds. | Largo | Parcial |
|---|---|---|---|
| Alumbrado y otros s/ tabla | 1 | 230 | 230.00 |
|  | 1 | 20 | 20.00 |
|  | 1 | 10 | 10.00 |
| Conexionados basculantes | 1 | 52 | 52.00 |
| Total |  |  | 312 |

**P5ELE110X4H** m Can. horm. PVC 110 mm x4 (calzadas) 0.4x1.0m
0 m × 42.87 (45.44 con costes indirectos) = 0.00

**P5ELE160X2R** m Can. cama arena PVC 160 mm x2 (rustico) 0.4x1.0m
0 m × 38.97 (41.31 con costes indirectos) = 0.00

**P5ELE160X4R** m Can. cama arena PVC 160 mm x4 (rústico) 0.4x1.0m
0 m × 44.44 (47.11 con costes indirectos) = 0.00

**P5ELE160X4H** m Can. horm. PVC 160 mm x4 (calzadas) 0.4x1.0m
0 m × 53.09 (56.28 con costes indirectos) = 0.00

**P5ELE160X2HT1** m Can. horm. PVC160x2 +3x63mm (aceras) 0.6x0.9m
40 m × 51.31 (54.39 con costes indirectos) = 2175.60

| Medición | Uds. | Largo | Parcial |
|---|---|---|---|
| Basculantes | 1 | 40 | 40.00 |
| Total |  |  | 40 |

**P5ELE160X2HT2** m Can. horm. PVC160x2 +3x63mm (calzada) 0.6x1.3m
5 m × 55.64 (58.98 con costes indirectos) = 294.90

| Medición | Uds. | Largo | Parcial |
|---|---|---|---|
| Varios | 1 | 5 | 5.00 |
| Total |  |  | 5 |

**P5ELE160X4HT1** m Can. horm. PVC160x4 +3x63mm (aceras) 0.6x0.9m
0 m × 56.33 (59.71 con costes indirectos) = 0.00

**P5ELE160X4HT2** m Can. horm. PVC160x4 +3x63mm (calzada) 0.6x1.3m
210 m × 60.66 (64.3 con costes indirectos) = 13503.00

| Medición | Uds. | Largo | Parcial |
|---|---|---|---|
| Conex. CS- trafo-CCMs | 1 | 205 | 205.00 |
|  | 1 | 5 | 5.00 |
| Total |  |  | 210 |

**P5ELE200X2H1** m Can. horm. PE 200 mm x2 (aceras) 0.65x1.0m
0 m × 49.02 (51.96 con costes indirectos) = 0.00

**P5ELE200X2H2** m Can. horm. PE 200 mm x2 (calzadas) 0.65x1.3m
0 m × 50.65 (53.69 con costes indirectos) = 0.00

**P5ELE200X2HT** m Can. horm. PE 200x2+3x65mm (calzadas) 0.65x1.3m
0 m × 59.87 (63.46 con costes indirectos) = 0.00

**P5ELE16GALV** Ud Tubo galvanizado estanco 16 mm
0 Ud × 4.23 (4.48 con costes indirectos) = 0.00

**P5ELE20GALV** m Tubo galvanizado estanco 20 mm
0 m × 4.98 (5.28 con costes indirectos) = 0.00

**P5ELE25GALV** m Tubo galvanizado estanco 25 mm
0 m × 5.37 (5.69 con costes indirectos) = 0.00

**P5ELE32GALV** m Tubo galvanizado estanco 32 mm
0 m × 6.22 (6.59 con costes indirectos) = 0.00

**P5ELE40GALV** m Tubo galvanizado estanco 40mm
0 m × 7.04 (7.46 con costes indirectos) = 0.00

**P5ELE50GALV** m Tubo galvanizado estanco 50mm
0 m × 7.73 (8.19 con costes indirectos) = 0.00

**P5ELE63GALV** m Tubo galvanizado estanco 63mm
0 m × 10.83 (11.48 con costes indirectos) = 0.00

**P5ELEBAND0** m Bandeja PVC400x60mm
20 m × 31 (32.86 con costes indirectos) = 657.20

| Medición | Uds. | Largo | Parcial |
|---|---|---|---|
| s/med | 1 | 20 | 20.00 |
| Total |  |  | 20 |

**P5ELEBAND1** m Bandeja PVC 300x60mm
255 m × 26.19 (27.76 con costes indirectos) = 7078.80

| Medición | Uds. | Largo | Parcial |
|---|---|---|---|
| s/ med | 1 | 255 | 255.00 |
| Total |  |  | 255 |

**P5ELEBAND2** m Bandeja PVC 200x60mm
125 m × 17.26 (18.3 con costes indirectos) = 2287.50

| Medición | Uds. | Largo | Parcial |
|---|---|---|---|
| s/ med | 1 | 125 | 125.00 |
| Total |  |  | 125 |

**P5ELEBAND3** m Bandeja PVC 100x60mm
179 m × 8.32 (8.82 con costes indirectos) = 1578.78

| Medición | Uds. | Largo | Parcial |
|---|---|---|---|
| s/med | 1 | 179 | 179.00 |
| Total |  |  | 179 |

**P5ELE16PVC** m tubo. eléctricidad Polímero term libre de halógenos ríg M16
5 m × 1.04 (1.1 con costes indirectos) = 5.50

| Medición | Uds. | Largo | Parcial |
|---|---|---|---|
| Varios s/ nec | 1 | 5 | 5.00 |
| Total |  |  | 5 |

**P5ELE20PVC** m tubo. eléctricidad Polímero term libre de halógenos ríg M20
5 m × 1.15 (1.22 con costes indirectos) = 6.10

| Medición | Uds. | Largo | Parcial |
|---|---|---|---|
| varios s/ nec | 1 | 5 | 5.00 |
| Total |  |  | 5 |

**P5ELE25PVC** m tubo. eléctricidad Polímero term libre de halógenos ríg M25
965 m × 1.41 (1.49 con costes indirectos) = 1437.85

| Medición | Uds. | Largo | Parcial |
|---|---|---|---|
| s/med | 1 | 965 | 965.00 |
| Total |  |  | 965 |

**P5ELE32PVC** m tubo. eléctricidad Polímero term libre de halógenos ríg M32
29 m × 1.41 (1.49 con costes indirectos) = 43.21

| Medición | Uds. | Largo | Parcial |
|---|---|---|---|
| s/med | 1 | 29 | 29.00 |
| Total |  |  | 29 |

**P5ELE40PVC** m tubo. eléctricidad Polímero term libre de halógenos ríg M40
5 m × 1.58 (1.67 con costes indirectos) = 8.35

| Medición | Uds. | Largo | Parcial |
|---|---|---|---|
| varios s/ nec | 1 | 5 | 5.00 |
| Total |  |  | 5 |

**P5ELE50PVC** m tubo. eléctricidad Polímero term libre de halógenos ríg M50
195 m × 1.7 (1.8 con costes indirectos) = 351.00

| Medición | Uds. | Largo | Parcial |
|---|---|---|---|
| s/med | 1 | 195 | 195.00 |
| Total |  |  | 195 |

**P5ELE75PVC** m Tubo PVC 75 mm liso adosado o embebido
0 m × 2.86 (3.03 con costes indirectos) = 0.00

**P5ELE90PVC** m Tubo PVC 90 mm liso adosado o embebido
5 m × 3.01 (3.19 con costes indirectos) = 15.95

| Medición | Uds. | Largo | Parcial |
|---|---|---|---|
| varios pasos | 5 | 1 | 5.00 |
| Total |  |  | 5 |

**P5ELE110PVC** m Tubo PVC 110 mm liso adosado o embebido
5 m × 4.3 (4.56 con costes indirectos) = 22.80

| Medición | Uds. | Largo | Parcial |
|---|---|---|---|
| varios pasos | 5 | 1 | 5.00 |
| Total |  |  | 5 |

**P5ELE125PVC** m Tubo PVC 125 mm liso adosado o embebido
0 m × 4.13 (4.38 con costes indirectos) = 0.00

**P5ELE160PVC** m Tubo PVC 160 mm liso adosado o embebido
5 m × 4.9 (5.19 con costes indirectos) = 25.95

| Medición | Uds. | Largo | Parcial |
|---|---|---|---|
| varios pasos | 5 | 1 | 5.00 |
| Total |  |  | 5 |

**P5ELE200PVC** m Tubo PVC 200 mm liso adosado o embebido
0 m × 5.79 (6.14 con costes indirectos) = 0.00

**P5ELECROZA** m Roza en ladrillo macizo, bloque hormigón
0 m × 5.79 (6.14 con costes indirectos) = 0.00

**P5ARQPREF2.0E** Ud Arqueta MT prefabricada inst. elect. 110x110x160 con tapa FD
7 Ud × 270.54 (286.77 con costes indirectos) = 2007.39

| Medición | Uds. | Parcial |
|---|---|---|
| Acometida trafo | 5 | 5.00 |
| Conex grupo | 2 | 2.00 |
| Total |  | 7 |

**P5ARQPREF1.0E** Ud Arqueta BT prefabricada inst. elect. 100x100x100 con tapa FD
14 Ud × 206.99 (219.41 con costes indirectos) = 3071.74

| Medición | Uds. | Parcial |
|---|---|---|
| Conex. alumbrado | 1 | 1.00 |
|  | 13 | 13.00 |
| Total |  | 14 |

**P5ARQLD4B** Ud Arqueta de registro 60x60x60 1/2 tapa FD
0 Ud × 112.93 (119.71 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
14 ud × 59.29 (62.85 con costes indirectos) = 879.90

| Medición | Uds. | Parcial |
|---|---|---|
| Arquetas alumbrado | 14 | 14.00 |
| Total |  | 14 |

**P5ELECAJA1** Ud Caja empotrar 4 lados
4 Ud × 2.09 (2.22 con costes indirectos) = 8.88

| Medición | Uds. | Parcial |
|---|---|---|
| Varios elementos eléctricos | 4 | 4.00 |
| Total |  | 4 |

**P5ELECAJA2** Ud Caja derivación 105x165
123 Ud × 1.8 (1.91 con costes indirectos) = 234.93

| Medición | Uds. | Parcial |
|---|---|---|
| Central medida de gases | 1 | 1.00 |
| Sensores de gases | 1 | 1.00 |
| Alumbrado int. Nave | 10 | 10.00 |
| Alumbrado int. Emergencia int | 16 | 16.00 |
| Alumbrado int. Pozo | 8 | 8.00 |
| Alumbrado int. Emergencia int | 16 | 16.00 |
| Alumbrado tanque | 5 | 5.00 |
| Alumbrado int. CCM | 6 | 6.00 |
| Alumbrado int. Emergencia CCM | 19 | 19.00 |
| Alumbrado int. Sala desodorización | 4 | 4.00 |
| Alumbrado int. Emergencia desod. | 1 | 1.00 |
| Alumbrado int. Caseta generador | 4 | 4.00 |
| Alumbrado int. Emergencia | 4 | 4.00 |
| Alumbrado ext. Caseta generador | 1 | 1.00 |
| Alumbrado EB exterior | 10 | 10.00 |
| Alumbrado EB accesos | 14 | 14.00 |
| Extractor caseta generador | 1 | 1.00 |
| AA/CC caseta generador | 1 | 1.00 |
| AA/CC sala CCMs | 1 | 1.00 |
| Total |  | 123 |

**P5ELECAJA3** Ud Cajas de distribución 125 x 125 x 75
5 Ud × 18.24 (19.33 con costes indirectos) = 96.65

| Medición | Uds. | Largo | Parcial |
|---|---|---|---|
| Varios | 1 | 5 | 5.00 |
| Total |  |  | 5 |

**P5ELECAJA4** ud Cajas de distribución 175 x 175 x 95
10 ud × 28.25 (29.95 con costes indirectos) = 299.50

| Medición | Uds. | Parcial |
|---|---|---|
| Varios | 10 | 10.00 |
| Total |  | 10 |

**P5ELECAJA5** Ud Cajas de distribución 225 x 175 x 95
21 Ud × 29.23 (30.98 con costes indirectos) = 650.58

| Medición | Uds. | Parcial |
|---|---|---|
| Bomba 1 pluviales (con variador de frecuencia) | 1 | 1.00 |
| Bomba-2 pluviales (con variador de frecuencia) | 1 | 1.00 |
| Bomba-3 pluviales RESERVA (con variador de frecuencia) | 1 | 1.00 |
| Bomba-4 (con variador de frecuencia) | 1 | 1.00 |
| Bomba-5 ( con variador de frecuencia) | 1 | 1.00 |
| Bomba-6 RESERVA (con variador de frecuencia) | 1 | 1.00 |
| Bomba-7 vaciado de Tanque tormentas | 1 | 1.00 |
| Bomba-8 vaciado de Tanque tormentas. Reserva | 1 | 1.00 |
| Compuerta-1 | 1 | 1.00 |
| Compuerta-2 | 1 | 1.00 |
| Compuerta-3 | 1 | 1.00 |
| Compuerta-4 | 1 | 1.00 |
| Reja-1 | 1 | 1.00 |
| Reja-2 | 1 | 1.00 |
| Sinfín-1 | 1 | 1.00 |
| Sinfín-2 | 1 | 1.00 |
| Desodorización | 1 | 1.00 |
| Ventilador-1 impulsión EBAR | 1 | 1.00 |
| Ventilador-2 impulsión tanque | 1 | 1.00 |
| Central medida de gases | 1 | 1.00 |
| Sensores de gases | 1 | 1.00 |
| Total |  | 21 |

**P5ELE10** ud Caja EEXD con pulsador marcha y emergencia
18 ud × 94.21 (99.86 con costes indirectos) = 1797.48

| Medición | Uds. | Parcial |
|---|---|---|
| Motores |  |  |
| Rejas | 2 | 2.00 |
| Sinfin | 2 | 2.00 |
| Compuertas | 4 | 4.00 |
| Bombas | 6 | 6.00 |
| Bombas vaciado ext | 2 | 2.00 |
| Tamices | 2 | 2.00 |
| Total |  | 18 |

###### A1.2.4.10.6 LÍNEAS BT DE LBT (SR) (24/10/2011)
Importe: 68108.79

**P5ELEM2X1.5TT** m Manguera electrica 2 x 1.5 + TT1.5 mm2
3046 m × 3.81 (4.04 con costes indirectos) = 12305.84

| Medición | Uds. | Parcial |
|---|---|---|
| L-8,1 Ventilacion | 5 | 5.00 |
| L-8,2 R. Caldeo | 5 | 5.00 |
| L-8.3 Al. Cuadro-1 | 5 | 5.00 |
| L-1,13,2 Señales-1 | 50 | 50.00 |
| L-1,13,2 Señales-2 | 50 | 50.00 |
| L-1,13,2 Señales-3 | 50 | 50.00 |
| L-1,13,3 Reserva-1 | 50 | 50.00 |
| L-1,13,3 Reserva-2 | 50 | 50.00 |
| L-13,3 Reserva-3 | 50 | 50.00 |
| L-13,3 Reserva-4 | 50 | 50.00 |
| L-13,3 Reserva-5 | 50 | 50.00 |
| L-13,3 Reserva-6 | 50 | 50.00 |
| L-13,3 Reserva-7 | 50 | 50.00 |
| L-13,3 Reserva-8 | 50 | 50.00 |
| L-13,3 Reserva-9 | 50 | 50.00 |
| L-13,3 Reserva-10 | 50 | 50.00 |
| L-1,14,1 Vent-1 | 5 | 5.00 |
| L-1,14,1 Vent-2 | 5 | 5.00 |
| L14,2 Res. Caldeo-1 | 5 | 5.00 |
| L14,2 Res. Caldeo-2 | 5 | 5.00 |
| L-14,3 Al. Cuadro | 5 | 5.00 |
| L-2,5,1 Señal-1 | 40 | 40.00 |
| L-2,5,1 Señal-2 | 40 | 40.00 |
| L-2,5,1 Señal-3 | 40 | 40.00 |
| L-2,5,1 Señal-4 | 40 | 40.00 |
| L-2,5,1 Señal-5 | 40 | 40.00 |
| L-2,5,1 Señal-6 | 40 | 40.00 |
| L-2,6,1 Vent-1 | 2 | 2.00 |
| L-2,6,2 R. Caldeo | 5 | 5.00 |
| L-2,6,3 Al. Cuadro | 2 | 2.00 |
| L-3,5,1 Ventilacion | 2 | 2.00 |
| L-3,5,2 R. Caldeo | 2 | 2.00 |
| L-3,5,3 Al. Cuadro | 2 | 2.00 |
| L-4.3 Basculante 1 | 75 | 75.00 |
| L-4.4 Basculante 2 | 75 | 75.00 |
| L-4.5 Basculante 3 | 75 | 75.00 |
| L-4.6 Basculante 4 | 75 | 75.00 |
| L-4.7 Basculante 5 | 75 | 75.00 |
| L-4,8,1 PLC Bascu | 10 | 10.00 |
| L-4,8,2 Señales 1 | 75 | 75.00 |
| L-4,8,2 Señales 2 | 75 | 75.00 |
| L-4,8,2 Señales 3 | 75 | 75.00 |
| L-4,8,2 Señales 4 | 75 | 75.00 |
| L-4,8,2 Señales 5 | 75 | 75.00 |
| L-4,8,2 Señales 6 | 75 | 75.00 |
| L-4,8,2 Señales 7 | 75 | 75.00 |
| L-4,8,2 Señales 8 | 75 | 75.00 |
| L-4,8,2 Señales 9 | 75 | 75.00 |
| L-4,8,2 Señales 10 | 75 | 75.00 |
| L-4,8,3 Señales 11 | 25 | 25.00 |
| L-4,8,3 Señales 12 | 25 | 25.00 |
| L-4,8,3 Señales 13 | 25 | 25.00 |
| L-4,8,3 Señales 14 | 25 | 25.00 |
| L-4,9,1 Vent-1 | 2 | 2.00 |
| L-4,9.2 R. Caldeo | 5 | 5.00 |
| L-4,9.3 Al. Cuadro | 2 | 2.00 |
| L-5.2 Alumb Pozo | 60 | 60.00 |
| L-5.2 Al. Emerg Poz | 100 | 100.00 |
| L-5.3 Alumb Tanque | 60 | 60.00 |
| L-5.4 Alumb Int CCM | 30 | 30.00 |
| L-5.4 Al. Emerg CCM | 285 | 285.00 |
| L-5.5 Al. Sala Deso | 25 | 25.00 |
| L-5.5 Emer Sala Des | 25 | 25.00 |
| L-5.6 Al. Generador | 25 | 25.00 |
| L-5.6 Emerg Generad | 25 | 25.00 |
| L-5,7 Al Exterior | 25 | 25.00 |
| L-5,18 Instrumentac | 1 | 1.00 |
| L-5,19,1 Nivel 1 | 40 | 40.00 |
| L-5,19,2 Nivel 2 | 40 | 40.00 |
| L-5,19,3 Nivel 3 | 40 | 40.00 |
| L-5,19,4 Nivel 4 | 40 | 40.00 |
| L-5,19,6 Telecontro | 2 | 2.00 |
| L-1,13 Trafo C-1 | 5 | 5.00 |
| L-1,13,2 | 3 | 3.00 |
| L-1.3,3 | 3 | 3.00 |
| L-1,14,1 | 3 | 3.00 |
| L-14,2 | 3 | 3.00 |
| Trafo Nº2 C-2 | 2 | 2.00 |
| L-2,5,1 | 3 | 3.00 |
| L-5,2 Alumb+Emerg | 3 | 3.00 |
| L-5,3 Alumb+Emerg | 3 | 3.00 |
| L-5,5 Alumb+Emerg | 3 | 3.00 |
| L-5,6 Alumb+Emerg | 3 | 3.00 |
| Total |  | 3046 |

**P5ELEM3X1.5TT** m Manguera electrica 3 x 1.5 + TT1.5 mm2
5 m × 4.18 (4.43 con costes indirectos) = 22.15

| Medición | Uds. | Parcial |
|---|---|---|
| Varios s/ n ** | 5 | 5.00 |
| Total |  | 5 |

**P5ELEM12X2.5T** m Manguera electrica 12 x 2.5 + TT2.5 mm2
10 m × 5.16 (5.47 con costes indirectos) = 54.70

| Medición | Uds. | Largo | Parcial |
|---|---|---|---|
| Varios s/ nec ** | 1 | 10 | 10.00 |
| Total |  |  | 10 |

**P5ELEM18X2.5T** m Manguera electrica 18 x 2.5 + TT 2.5mm2
5 m × 6.3 (6.68 con costes indirectos) = 33.40

| Medición | Uds. | Parcial |
|---|---|---|
| Varios s/ n ** | 5 | 5.00 |
| Total |  | 5 |

**P5ELEM20X2.5T** m Manguera electrica 20 x 2.5 + TT 2.5mm2
0 m × 7.1 (7.53 con costes indirectos) = 0.00

**P5ELEM2X2.5TT** m Manguera electrica 2 x 2.5 + TT 2.5mm2
1562 m × 4.23 (4.48 con costes indirectos) = 6997.76

| Medición | Uds. | Parcial |
|---|---|---|
| L-6 (Reserva) | 5 | 5.00 |
| L-8,4 T.C. | 5 | 5.00 |
| L-1,13,1 PLC | 10 | 10.00 |
| L-14,4 T.C. | 5 | 5.00 |
| L.2,6,4 T.C. | 2 | 2.00 |
| L-3,4,1 Med. Gases | 10 | 10.00 |
| L-3,4,2 Sensor Gas1 | 75 | 75.00 |
| L-3,4,2 Sensor Gas2 | 75 | 75.00 |
| L-3,4,2 Sensor Gas3 | 75 | 75.00 |
| L-3,4,2 Sensor Gas4 | 75 | 75.00 |
| L-3,4,2 Sensor Gas5 | 75 | 75.00 |
| L-3,4,2 Sensor Gas6 | 75 | 75.00 |
| L-3,4,2 Sensor Gas7 | 75 | 75.00 |
| L-3,4,2 Sensor Gas8 | 75 | 75.00 |
| L-3,5,4 T.C. | 2 | 2.00 |
| L-3,6 (Reserva) | 2 | 2.00 |
| L.4,9,4 T.C. | 2 | 2.00 |
| L-5.1 Alumb Int Nav | 100 | 100.00 |
| L-5.1 Alumb. Emerg | 100 | 100.00 |
| L-5,10 Ext. Caseta | 10 | 10.00 |
| L-5,11 A/A Caseta | 25 | 25.00 |
| L-5,13 Pte. Grua | 20 | 20.00 |
| L5,16,3 (Reserva) | 15 | 15.00 |
| L5,16,4 (Reserva) | 15 | 15.00 |
| L-5,17 C. Control | 10 | 10.00 |
| L-5,19,5 Señal 1 | 100 | 100.00 |
| L-5,19,5 Señal 2 | 100 | 100.00 |
| L-5,19,5 Señal 3 | 100 | 100.00 |
| L-5,19,5 Señal 4 | 100 | 100.00 |
| L-5,19,5 Señal 5 | 100 | 100.00 |
| L-5,19,5 Señal 6 | 100 | 100.00 |
| L-1,14 | 2 | 2.00 |
| L-2,6 | 2 | 2.00 |
| L-3,4,2 | 3 | 3.00 |
| L-3,5 | 2 | 2.00 |
| L-4,8,2 Señales 1 | 3 | 3.00 |
| L-4,8,3 Señales 2 | 3 | 3.00 |
| L-4,9 | 2 | 2.00 |
| L-5,1 Alumb+Emerg | 3 | 3.00 |
| L-5,19 Trafo Nº5 | 1 | 1.00 |
| L-5,19,5 Señales | 3 | 3.00 |
| Total |  | 1562 |

**P5ELEM2X4TT** m Manguera electrica 2 x 4 + TT4 mm2
5 m × 4.43 (4.7 con costes indirectos) = 23.50

| Medición | Uds. | Parcial |
|---|---|---|
| L-8 | 5 | 5.00 |
| Total |  | 5 |

**P5ELEM2X6TT** m Manguera electrica 2 x 6 + TT 6 mm2
87 m × 5.43 (5.76 con costes indirectos) = 501.12

| Medición | Uds. | Parcial |
|---|---|---|
| L-5,8 Al. EB Ext. | 70 | 70.00 |
| L-5,12 A/A CCM´s | 15 | 15.00 |
| L-4.8 Trafo C-4 (monof) | 2 | 2.00 |
| Total |  | 87 |

**P5ELEM2X10TT** m Manguera electrica 2 x10 + TT10 mm2 Cu
352 m × 5.76 (6.11 con costes indirectos) = 2150.72

| Medición | Uds. | Parcial |
|---|---|---|
| L-5,9 Al. EB Acceso | 350 | 350.00 |
| L-3,4 Trafo C-3 | 2 | 2.00 |
| Total |  | 352 |

**P5ELEM2X2.5T2** m Manguera electrica 2 x 2.5 + TT 2.5mm2 Cu Apantallado
5 m × 4.87 (5.16 con costes indirectos) = 25.80

| Medición | Uds. | Parcial |
|---|---|---|
| Varios s/ n ** | 5 | 5.00 |
| Total |  | 5 |

**P5ELEM2X4T2** m Manguera electrica 2 x 4 + TT 4mm2 Cu Apantallado
5 m × 5.22 (5.53 con costes indirectos) = 27.65

| Medición | Uds. | Parcial |
|---|---|---|
| Varios s/ n ** | 5 | 5.00 |
| Total |  | 5 |

**P5ELEM2X6T2** m Manguera electrica 2 x 6 + TT 6mm2 Cu Apantallado
5 m × 6.25 (6.63 con costes indirectos) = 33.15

| Medición | Uds. | Parcial |
|---|---|---|
| Varios s/ n ** | 5 | 5.00 |
| Total |  | 5 |

**P5ELEM3X2.5T2** m Manguera electrica 3 x 2.5 + TT 2.5mm2 Cu Apantallado
200 m × 5.01 (5.31 con costes indirectos) = 1062.00

| Medición | Uds. | Parcial |
|---|---|---|
| L-1,9 Compuerta-1 | 50 | 50.00 |
| L-1,10 Compuerta-2 | 50 | 50.00 |
| L-1,11 Compuerta-3 | 50 | 50.00 |
| L-1,12 Compuerta-4 | 50 | 50.00 |
| Total |  | 200 |

**P5ELEM3X4TT2** m Manguera electrica 3 x 4 + TT 4mm2 Cu Apantallado
5 m × 5.1 (5.41 con costes indirectos) = 27.05

| Medición | Uds. | Parcial |
|---|---|---|
| Varios s/ n ** | 5 | 5.00 |
| Total |  | 5 |

**P5ELEM3X2.5TT** m Manguera electrica 3 x 2.5 + TT2.5 mm2
10 m × 4.36 (4.62 con costes indirectos) = 46.20

| Medición | Uds. | Largo | Parcial |
|---|---|---|---|
| Varios s/ nec ** | 1 | 10 | 10.00 |
| Total |  |  | 10 |

**P5ELEM3X6TT** m Manguera electrica 3 x 6 + TT mm2
10 m × 4.38 (4.64 con costes indirectos) = 46.40

| Medición | Uds. | Largo | Parcial |
|---|---|---|---|
| Varios s/ nec ** | 1 | 10 | 10.00 |
| Total |  |  | 10 |

**P5ELEM3X16T2** m Manguera electrica 3 x 16 + TT 16mm2 Cu Apantallado
80 m × 17.99 (19.07 con costes indirectos) = 1525.60

| Medición | Uds. | Parcial |
|---|---|---|
| Variador Nº7 | 5 | 5.00 |
| L-1,7 Bomba-7 | 35 | 35.00 |
| Variador Nº8 | 5 | 5.00 |
| L-1,8 Bomba-8 Rese) | 35 | 35.00 |
| Total |  | 80 |

**P5ELEM3X35T2** m Manguera electrica 3 x 35 + TT 35mm2 Cu Apantallado
0 m × 17.99 (19.07 con costes indirectos) = 0.00

**P5ELEM4X1.5T2** m Manguera electrica 4 x 1.5 + TT 1.5mm2 Cu Apantallado
5 m × 5.11 (5.42 con costes indirectos) = 27.10

| Medición | Uds. | Parcial |
|---|---|---|
| Varios s/ n ** | 5 | 5.00 |
| Total |  | 5 |

**P5ELEM4X2.5T2** m Manguera electrica 4 x 2.5 + TT 2.5mm2 Cu Apantallado
375 m × 5.64 (5.98 con costes indirectos) = 2242.50

| Medición | Uds. | Parcial |
|---|---|---|
| L-2.1 Reja-1 | 50 | 50.00 |
| L-2.2 Reja-2 | 50 | 50.00 |
| L-2.3 Sinfin-1 | 50 | 50.00 |
| L-2.4 Sinfin-2 | 50 | 50.00 |
| L-3,2 Vent EBAR | 20 | 20.00 |
| L-3,3 Vent Tanque | 20 | 20.00 |
| L-4.1 Tamiz-1 | 25 | 25.00 |
| L-4.2 Tamiz-2 | 20 | 20.00 |
| L-5,14 Intrusismo | 60 | 60.00 |
| L-5,15 Detec. Gases | 30 | 30.00 |
| Total |  | 375 |

**P5ELEM4X1.5TT** m Manguera electrica 4 x 1.5 + TT1.5 mm2 Cu
5 m × 4.44 (4.71 con costes indirectos) = 23.55

| Medición | Uds. | Parcial |
|---|---|---|
| Varios s/ n ** | 5 | 5.00 |
| Total |  | 5 |

**P5ELEM4X2.5TT** m Manguera electrica 4 x 2.5 + TT2.5 mm2 Cu
10 m × 4.89 (5.18 con costes indirectos) = 51.80

| Medición | Uds. | Largo | Parcial |
|---|---|---|---|
| Varios s/ nec ** | 1 | 10 | 10.00 |
| Total |  |  | 10 |

**P5ELEM4X4TT** m Manguera electrica 4 x 4 + TT4 mm2 Cu
5 m × 4.64 (4.92 con costes indirectos) = 24.60

| Medición | Uds. | Parcial |
|---|---|---|
| L-7 (Reserva) | 5 | 5.00 |
| Total |  | 5 |

**P5ELEM4X6TT** m Manguera electrica 4 x 6 + TT6 mm2 Cu
30 m × 8.06 (8.54 con costes indirectos) = 256.20

| Medición | Uds. | Parcial |
|---|---|---|
| L5,16,1 (Reserva) | 15 | 15.00 |
| L5,16,2 (Reserva) | 15 | 15.00 |
| Total |  | 30 |

**P5ELEM4X16TT** m Manguera electrica 4 x 16 + TT16 mm2 Cu
10 m × 10.49 (11.12 con costes indirectos) = 111.20

| Medición | Uds. | Largo | Parcial |
|---|---|---|---|
| Varios s/ nec ** | 1 | 10 | 10.00 |
| Total |  |  | 10 |

**P5ELEM4X35TT** m Manguera electrica 4 x 35 + TT35 mm2 Cu
1 m × 16.86 (17.87 con costes indirectos) = 17.87

| Medición | Uds. | Parcial |
|---|---|---|
| L-5,16 (Reserva) | 1 | 1.00 |
| Total |  | 1 |

**P5ELEM4X6T2** m Manguera electrica 4 x 6 + TT 6mm2 Cu Apantallado
0 m × 9.27 (9.83 con costes indirectos) = 0.00

**P5ELEM4X10TT** m Manguera electrica 4 x 10 + TT10 mm2 Cu
0 m × 7.94 (8.42 con costes indirectos) = 0.00

**P5ELEM4X10T2** m Manguera electrica 4 x 10 + TT 10mm2 Cu Apantallado
0 m × 9.14 (9.69 con costes indirectos) = 0.00

**P5ELEM4X16T2** m Manguera electrica 4 x 16 + TT 16mm2 Cu Apantallado
0 m × 12.06 (12.78 con costes indirectos) = 0.00

**P5ELEM4X25TT** m Manguera electrica 4 x 25 + TT mm2 Cu
0 m × 13.41 (14.21 con costes indirectos) = 0.00

**P5ELEM4X25T2** m Manguera electrica 4 x 25 + TT 25mm2 Cu Apantallado
0 m × 15.42 (16.35 con costes indirectos) = 0.00

**P5ELEM4X50TT** m Manguera electrica 4 x 50 + TT mm2 Cu
0 m × 32.68 (34.64 con costes indirectos) = 0.00

**P5ELEM4X50T2** m Manguera electrica 4 x 50 + TT 50 mm2 Cu Apantallado
0 m × 37.59 (39.85 con costes indirectos) = 0.00

**P5ELEM1X16TT** m Manguera electrica 1 x 16 mm2 Cu
0 m × 5.56 (5.89 con costes indirectos) = 0.00

**P5ELEM1X35TT** m Manguera electrica 1 x 35 mm2 Cu
0 m × 6.7 (7.1 con costes indirectos) = 0.00

**P5ELEM4X35T2** m Manguera electrica 4 x 35 + TT 35mm2 Cu Apantallado
0 m × 19.39 (20.55 con costes indirectos) = 0.00

**P5ELEM1X70** m Manguera electrica 1 x 70 mm2 Cu
0 m × 10.85 (11.5 con costes indirectos) = 0.00

**P5ELEM1X70-2** m Manguera electrica 1 x 70 mm2 Cu Apantallado
0 m × 12.47 (13.22 con costes indirectos) = 0.00

**P5ELEM1X95** m Manguera electrica 1 x 95 mm2 Cu
0 m × 14.96 (15.86 con costes indirectos) = 0.00

**P5ELEM1X95-2** m Manguera electrica 1 x 95 mm2 Cu Apantallado
0 m × 17.2 (18.23 con costes indirectos) = 0.00

**P5ELEM1X120-2** m Manguera electrica 1 x 120 mm2 Cu Apantallado
0 m × 20.22 (21.43 con costes indirectos) = 0.00

**P5ELEM1X120** m Manguera electrica 1 x 120 mm2 Cu
0 m × 17.57 (18.62 con costes indirectos) = 0.00

**P5ELEM1X150** m Manguera electrica 1 x 150 mm2 Cu
0 m × 24.42 (25.89 con costes indirectos) = 0.00

**P5ELEM1X150-2** m Manguera electrica 1 x 150 mm2 Cu Apantallado
0 m × 28.09 (29.78 con costes indirectos) = 0.00

**P5ELEM1X180** m Manguera electrica 1 x 180 mm2 Cu
0 m × 23.94 (25.38 con costes indirectos) = 0.00

**P5ELEM1X185** m Manguera electrica 1 x 185 mm2 Cu
5 m × 21.03 (22.29 con costes indirectos) = 111.45

| Medición | Uds. | Parcial |
|---|---|---|
| Varios s/ n ** | 5 | 5.00 |
| Total |  | 5 |

**P5ELEM1X185-2** m Manguera electrica 1 x 185 mm2 Cu Apantallado
0 m × 24.19 (25.64 con costes indirectos) = 0.00

**P5ELEM01** Ud Conjunto pequeño material líneas BT
1 Ud × 1587.1 (1682.33 con costes indirectos) = 1682.33

| Medición | Uds. | Parcial |
|---|---|---|
| general | 1 | 1.00 |
| Total |  | 1 |

**P5ELEM1X16A** m Manguera electrica 1 x 16 mm2 Al
0 m × 3.22 (3.41 con costes indirectos) = 0.00

**P5ELEM2X16A** m Manguera electrica 2 x 16 mm2 Al
0 m × 3.8 (4.03 con costes indirectos) = 0.00

**P5ELEM3X16A** m Manguera electrica 3 x 16 mm2 Al
0 m × 4.39 (4.65 con costes indirectos) = 0.00

**P5ELEM4X16A** m Manguera electrica 4 x 16 mm2 Al
0 m × 4.98 (5.28 con costes indirectos) = 0.00

**P5ELEM3X16TA2** m Manguera electrica 3 x 16 mm2+16TT Al Apantallado
115 m × 5.61 (5.95 con costes indirectos) = 684.25

| Medición | Uds. | Parcial |
|---|---|---|
| Variador Nº4 | 5 | 5.00 |
| L-1,4 Bomba-4 | 25 | 25.00 |
| Variador Nº5 | 5 | 5.00 |
| L-1,5 Bomba-5 | 25 | 25.00 |
| Variador Nº6 | 5 | 5.00 |
| L-1,6 Bomba-6(Res) | 25 | 25.00 |
| L-3,1 Variador | 5 | 5.00 |
| L-3.1Desodorización | 20 | 20.00 |
| Total |  | 115 |

**P5ELEM2X16TTA** m Manguera electrica 2 x 16 mm2+16TT Al
0 m × 4.39 (4.65 con costes indirectos) = 0.00

**P5ELEM3X16TTA** m Manguera electrica 3 x 16 mm2+16TT Al
0 m × 4.98 (5.28 con costes indirectos) = 0.00

**P5ELEM4X16TTA** m Manguera electrica 4 x 16 mm2+16TT Al
15 m × 5.57 (5.9 con costes indirectos) = 88.50

| Medición | Uds. | Parcial |
|---|---|---|
| L-2 Rejas y Sinfin | 5 | 5.00 |
| L-3 Desodorización | 5 | 5.00 |
| L-4 Limpieza/Alivio | 5 | 5.00 |
| Total |  | 15 |

**P5ELEM3X25TTA** m Manguera electrica 3 x 25 mm2+16TT Al Apantallado
0 m × 39.95 (42.35 con costes indirectos) = 0.00

**P5ELEM4X25TTA** m Manguera electrica 4 x 25 mm2+16TT Al
0 m × 45.69 (48.43 con costes indirectos) = 0.00

**P5ELEM1X35A** m Manguera electrica 1 x35 Al mm2
5 m × 4.09 (4.34 con costes indirectos) = 21.70

| Medición | Uds. | Parcial |
|---|---|---|
| L-5 Alumb+Fuerza | 5 | 5.00 |
| Total |  | 5 |

**P5ELEM1X35A2** m Manguera electrica 1 x35 Al mm2 Apantallado
0 m × 4.09 (4.34 con costes indirectos) = 0.00

**P5ELEM1X50A2** m Manguera electrica 1 x 50 Al mm2 Apantallado
0 m × 7.36 (7.8 con costes indirectos) = 0.00

**P5ELEM1X70A** m Manguera electrica 1 x 70 Al mm2
20 m × 9.06 (9.6 con costes indirectos) = 192.00

| Medición | Uds. | Largo | Parcial |
|---|---|---|---|
| L-5 Alumb+Fuerza | 5 | 4 | 20.00 |
| Total |  |  | 20 |

**P5ELEM1X70A2** m Manguera electrica 1 x 70 Al mm2 Apantallado
5 m × 9.06 (9.6 con costes indirectos) = 48.00

| Medición | Uds. | Largo | Parcial |
|---|---|---|---|
| Varios s/ n obra ** | 1 | 5 | 5.00 |
| Total |  |  | 5 |

**P5ELEM1X95A2** m Manguera electrica 1 x 95 Al mm2 Apantallado
210 m × 12.46 (13.21 con costes indirectos) = 2774.10

| Medición | Uds. | Largo | Parcial |
|---|---|---|---|
| Bateria Condensadores | 10 |  | 10.00 |
| Variador Nº1 | 5 |  | 5.00 |
| L-1,1 Bomba-1 Pluvi | 25 |  | 25.00 |
| Variador Nº2 | 5 |  | 5.00 |
| L-1,2 Bomba-2 Pluvi | 25 |  | 25.00 |
| Variador Nº3 | 5 |  | 5.00 |
| L-1,3 Bomba-3 Pluvi | 25 |  | 25.00 |
| DERIVACION IND. | 5 | 4 | 20.00 |
| Generador | 3 | 30 | 90.00 |
| Total |  |  | 210 |

**P5ELEM1X120A2** m Manguera electrica 1 x 120 Al mm2 Apantallado
0 m × 17.94 (19.02 con costes indirectos) = 0.00

**P5ELEM1X150A2** m Manguera electrica 1 x 150 Al mm2 Apantallado
0 m × 16.4 (17.38 con costes indirectos) = 0.00

**P5ELEM1X240A2** m Manguera electrica 1 x 240 Al mm2 Apantallado
0 m × 21.03 (22.29 con costes indirectos) = 0.00

**P5ELEM1X95A** m Manguera electrica 1 x 95 Al mm2
0 m × 10.84 (11.49 con costes indirectos) = 0.00

**P5ELEM1X120A** m Manguera electrica 1 x 120 Al mm2
70 m × 16.02 (16.98 con costes indirectos) = 1188.60

| Medición | Uds. | Largo | Parcial |
|---|---|---|---|
| L-1 Bombeo | 5 | 2 | 10.00 |
| Acometida CT-CCMs | 2 | 30 | 60.00 |
| Total |  |  | 70 |

**P5ELEM1X150A** m Manguera electrica 1 x 150 Al mm2
360 m × 14.69 (15.57 con costes indirectos) = 5605.20

| Medición | Uds. | Largo | Ancho | Parcial |
|---|---|---|---|---|
| Generador a CCM | 3 | 30 | 4 | 360.00 |
| Total |  |  |  | 360 |

**P5ELEM1X185A** m Manguera electrica 1 x 185 Al mm2
10 m × 15.64 (16.58 con costes indirectos) = 165.80

| Medición | Uds. | Largo | Parcial |
|---|---|---|---|
| Varios | 1 | 10 | 10.00 |
| Total |  |  | 10 |

**P5ELEM1X240A** m Manguera electrica 1 x 240 Al mm2
850 m × 18.28 (19.38 con costes indirectos) = 16473.00

| Medición | Uds. | Largo | Ancho | Parcial |
|---|---|---|---|---|
| ACOMETIDA CS a CT | 1 | 210 | 3 | 630.00 |
| CT a CCMs | 2 | 30 | 3 | 180.00 |
| L-1 Bombeo | 5 | 2 | 4 | 40.00 |
| Total |  |  |  | 850 |

**P5ELEM95X54TT** m Manguera RZ 0,6/1 KV 3x95 mm2+54TT aéreo Al
0 m × 20.76 (22.01 con costes indirectos) = 0.00

**P5ELEM1X185A2** m Manguera electrica 1 x 185 Al mm2 Apantallado
600 m × 17.98 (19.06 con costes indirectos) = 11436.00

| Medición | Uds. | Largo | Ancho | Parcial |
|---|---|---|---|---|
| DERIVACION IND. | 5 | 3 | 4 | 60.00 |
| Generador | 20 | 3 | 4 | 240.00 |
| Bateria Condensadores | 10 | 3 |  | 30.00 |
| Variador Nº1 | 5 | 3 |  | 15.00 |
| L-1,1 Bomba-1 Pluvi | 25 | 3 |  | 75.00 |
| Variador Nº2 | 5 | 3 |  | 15.00 |
| L-1,2 Bomba-2 Pluvi | 25 | 3 |  | 75.00 |
| Variador Nº3 | 5 | 3 |  | 15.00 |
| L-1,3 Bomba-3 Pluvi | 25 | 3 |  | 75.00 |
| Total |  |  |  | 600 |

###### A1.2.4.10.7 TOMA TIERRA DE LBT (SR) (31/01/2000)
Importe: 12878.18

**P5ELECTT0** ud Informe resultados ejecución toma tierra
1 ud × 91.66 (97.16 con costes indirectos) = 97.16

**P5ELETT1** ud Toma tierra alumbrado público con placa en arq.
0 ud × 61.32 (65 con costes indirectos) = 0.00

**P5ELETT2** ud Toma de tierra independiente con pica 200/14.3 Fe+Cu+arq. visita
2 ud × 87.83 (93.1 con costes indirectos) = 186.20

| Medición | Uds. | Parcial |
|---|---|---|
| EBAR | 2 | 2.00 |
| Nota: Trafo y generador medido a parte en otro |  |  |
| capítulo |  |  |
| Total |  | 2 |

**P5ELETT3** Ud Toma de tierra independiente con pica 250/18 Fe+Cu+arqueta vis
0 Ud × 89.66 (95.04 con costes indirectos) = 0.00

**P5ELETT7** ud Soldadura aluminotérmica
40 ud × 8.43 (8.94 con costes indirectos) = 357.60

| Medición | Uds. | Parcial |
|---|---|---|
| Varios | 40 | 40.00 |
| Total |  | 40 |

**P5ELETT10** ud Arq. polipropileno con tapa registrable
2 ud × 65.99 (69.95 con costes indirectos) = 139.90

| Medición | Uds. | Parcial |
|---|---|---|
| TT | 2 | 2.00 |
| Total |  | 2 |

**P5ARQLD6** ud Arqueta de registro 40x40x50 1/2 tapa FD
0 ud × 59.29 (62.85 con costes indirectos) = 0.00

**P5ELETT8** ud Conexión red tierras estructura metálica
26 ud × 150.19 (159.2 con costes indirectos) = 4139.20

| Medición | Uds. | Parcial |
|---|---|---|
| Pilares | 21 | 21.00 |
| Otros/ varios | 5 | 5.00 |
| Total |  | 26 |

**P5ELETT9** ud Conexión red tierras estructura de hormigón
18 ud × 175.27 (185.79 con costes indirectos) = 3344.22

| Medición | Uds. | Parcial |
|---|---|---|
| C/10m | 18 | 18.00 |
| Total |  | 18 |

**P5ELEPRAAYOS** Ud Pararrayos ionizante - seguidor de campo tipo S/300 R=150
1 Ud × 1361.93 (1443.65 con costes indirectos) = 1443.65

**P5ELETT4A** m Cab. cobre des. 1x35 mm2 grap. muro
205 m × 6.14 (6.51 con costes indirectos) = 1334.55

| Medición | Uds. | Largo | Parcial |
|---|---|---|---|
| EBAR | 1 | 175 | 175.00 |
| Varios conexiones | 15 | 2 | 30.00 |
| Total |  |  | 205 |

**P5ELETT4B** m Cab. cobre des. 1x50 mm2 grap. muro
10 m × 9.41 (9.97 con costes indirectos) = 99.70

| Medición | Uds. | Largo | Parcial |
|---|---|---|---|
| Varios s/n | 1 | 10 | 10.00 |
| Total |  |  | 10 |

**P5ELETT4C** m Cab. cobre des. 1x70 mm2 grap. muro
0 m × 7.07 (7.49 con costes indirectos) = 0.00

**P5ELETT5A** m Cab. cobre des. 1x35 mm2 en tubo+tubería PVC rig M25
240 m × 5.82 (6.17 con costes indirectos) = 1480.80

| Medición | Uds. | Largo | Parcial |
|---|---|---|---|
| Conexiones cuadros y elementos |  |  |  |
| CCMs y cuadros | 12 | 5 | 60.00 |
| Rejas&SF | 2 | 20 | 40.00 |
| Compuertas | 4 | 20 | 80.00 |
| Desodoriz | 1 | 15 | 15.00 |
| Ventiladores y varios | 3 | 15 | 45.00 |
| Total |  |  | 240 |

**P5ELETT5B** m Cab. cobre des. 1x50 mm2 en tubo+tubería PVC rig M25
10 m × 8.65 (9.17 con costes indirectos) = 91.70

| Medición | Uds. | Largo | Parcial |
|---|---|---|---|
| Varis s/n | 1 | 10 | 10.00 |
| Total |  |  | 10 |

**P5ELETT6A** m Cab. cobre des. 1x35 mm2 en tubo+zanja
10 m × 6.3 (6.68 con costes indirectos) = 66.80

| Medición | Uds. | Largo | Parcial |
|---|---|---|---|
| Varios s/ n | 1 | 10 | 10.00 |
| Total |  |  | 10 |

**P5ELETT6B** m Cab. cobre des. 1x50 mm2 en tubo+zanaj
10 m × 9.12 (9.67 con costes indirectos) = 96.70

| Medición | Uds. | Largo | Parcial |
|---|---|---|---|
| Varios s/ n | 1 | 10 | 10.00 |
| Total |  |  | 10 |

###### A1.2.4.10.8 MECANISMOS (SR) (24/07/2013)
Importe: 2150.3

**P5ELEC01** ud Interruptor monopolar
6 ud × 6.23 (6.6 con costes indirectos) = 39.60

| Medición | Uds. | Parcial |
|---|---|---|
| Grupo | 1 | 1.00 |
| Trafo | 1 | 1.00 |
| EBAR | 4 | 4.00 |
| Total |  | 6 |

**P5ELEC02** ud Interruptor bipolar
6 ud × 10.68 (11.32 con costes indirectos) = 67.92

| Medición | Uds. | Parcial |
|---|---|---|
| Grupo | 1 | 1.00 |
| Trafo | 1 | 1.00 |
| EBAR | 4 | 4.00 |
| Total |  | 6 |

**P5ELEC03** ud Conmutador serie básica
6 ud × 6.23 (6.6 con costes indirectos) = 39.60

| Medición | Uds. | Parcial |
|---|---|---|
| Grupo | 1 | 1.00 |
| Trafo | 1 | 1.00 |
| EBAR | 4 | 4.00 |
| Total |  | 6 |

**P5ELEC04** ud Conmutadorde cruce
6 ud × 10.65 (11.29 con costes indirectos) = 67.74

| Medición | Uds. | Parcial |
|---|---|---|
| Grupo | 1 | 1.00 |
| Trafo | 1 | 1.00 |
| EBAR | 4 | 4.00 |
| Total |  | 6 |

**P5ELEC05** ud Doble interruptor
6 ud × 7.99 (8.47 con costes indirectos) = 50.82

| Medición | Uds. | Parcial |
|---|---|---|
| Varios s/n | 6 | 6.00 |
| Total |  | 6 |

**P5ELEC06** ud Doble conmutador
6 ud × 10.23 (10.84 con costes indirectos) = 65.04

| Medición | Uds. | Parcial |
|---|---|---|
| Varios s/n | 6 | 6.00 |
| Total |  | 6 |

**P5ELEC07** Ud Base enchufe 25 A monofásica
6 Ud × 25.91 (27.46 con costes indirectos) = 164.76

| Medición | Uds. | Parcial |
|---|---|---|
| Grupo | 1 | 1.00 |
| Trafo | 1 | 1.00 |
| EBAR | 4 | 4.00 |
| Total |  | 6 |

**P5ELEC08** ud Base de enchufe 16A monofásica
2 ud × 21.43 (22.72 con costes indirectos) = 45.44

| Medición | Uds. | Parcial |
|---|---|---|
| Varios | 2 | 2.00 |
| Total |  | 2 |

**P5ELEC09** ud Base de enchufe trifásica 16A
2 ud × 66.24 (70.21 con costes indirectos) = 140.42

| Medición | Uds. | Parcial |
|---|---|---|
| Varios | 2 | 2.00 |
| Total |  | 2 |

**P5ELE10** ud Caja EEXD con pulsador marcha y emergencia
0 ud × 94.21 (99.86 con costes indirectos) = 0.00

**P5ELECT1** ud Toma corr. 2P+T 32 A IP-66
4 ud × 135.03 (143.13 con costes indirectos) = 572.52

| Medición | Uds. | Parcial |
|---|---|---|
| Grupo | 1 | 1.00 |
| Trafo | 1 | 1.00 |
| EBAR | 2 | 2.00 |
| Total |  | 4 |

**P5ELECT2** ud Toma corr. 3P+T 32 A IP-66
4 ud × 164.79 (174.68 con costes indirectos) = 698.72

| Medición | Uds. | Parcial |
|---|---|---|
| Grupo | 1 | 1.00 |
| Trafo | 1 | 1.00 |
| EBAR | 2 | 2.00 |
| Total |  | 4 |

**P5ELECT3** ud Toma corr. 3P+N+T 32 A IP-66
1 ud × 186.53 (197.72 con costes indirectos) = 197.72

| Medición | Uds. | Parcial |
|---|---|---|
| EBAR | 1 | 1.00 |
| Total |  | 1 |

**P5ELECT4** ud Toma corr. 3P+N+T 16 A IP-55
0 ud × 140.85 (149.3 con costes indirectos) = 0.00

###### A1.2.4.10.9 ALUMBRADO (SR) (31/01/2000)
Importe: 23281.77

**P5ELEIL1X60LE** ud Lum. lineal 1x60W.LED estanca+Ip68
21 ud × 171.2 (181.47 con costes indirectos) = 3810.87

| Medición | Uds. | Parcial |
|---|---|---|
| Sala CCM | 9 | 9.00 |
| Sala desodorización | 4 | 4.00 |
| Cámara seca | 4 | 4.00 |
| Cámara húmeda | 2 | 2.00 |
| Caneles | 2 | 2.00 |
| Total |  | 21 |

**P5ELEIL1X61LE** ud Lum. lineal 1x60W.LED Ip65
7 ud × 153.28 (162.48 con costes indirectos) = 1137.36

| Medición | Uds. | Parcial |
|---|---|---|
| caseta grupo | 4 | 4.00 |
| Caseta trafo | 3 | 3.00 |
| Total |  | 7 |

**P5ELEILEMERG** ud Bloque auton. de emergencia 70-583 Lúm
24 ud × 57.11 (60.54 con costes indirectos) = 1452.96

| Medición | Uds. | Parcial |
|---|---|---|
| caseta grupo | 1 | 1.00 |
| Caseta trafo | 2 | 2.00 |
| Sala CCM | 2 | 2.00 |
| Sala desodorización | 1 | 1.00 |
| Cámara seca | 4 | 4.00 |
| Nave | 14 | 14.00 |
| Tanque no hay |  |  |
| Total |  | 24 |

**P5ELEI400LED** Ud Luminaria LEDs de 1x400 W IP67 estanca
0 Ud × 642.14 (680.67 con costes indirectos) = 0.00

**P5ELEI150LED** Ud Luminaria LEDs de 1x150 W IP67 estanca
0 Ud × 165.82 (175.77 con costes indirectos) = 0.00

**P5ELEI150WEXT** Ud Proyector IP 65, 150 W LED Montado sobre fachada+brazo
12 Ud × 196.17 (207.94 con costes indirectos) = 2495.28

| Medición | Uds. | Parcial |
|---|---|---|
| caseta grupo | 1 | 1.00 |
| Caseta trafo | 1 | 1.00 |
| Nave | 10 | 10.00 |
| Total |  | 12 |

**P5ELEI200WEXT** ud Proyector IP 65, 200 W LED Montado sobre fachada+brazo
15 ud × 310.09 (328.7 con costes indirectos) = 4930.50

| Medición | Uds. | Parcial |
|---|---|---|
| Nave interior | 10 | 10.00 |
| Tanque | 5 | 5.00 |
| Total |  | 15 |

**P5ELEI400WEXT** Ud Proyector IP 65, 400 W led. Montado sobre fachada
0 Ud × 358.05 (379.53 con costes indirectos) = 0.00

**P5ELEI400WX2** Ud Columna de 12 m + dos proyectores 400 W LED
0 Ud × 1547.77 (1640.64 con costes indirectos) = 0.00

**P5ELECFAR05** ud Columna 8m+ brazo150w led
10 ud × 891.96 (945.48 con costes indirectos) = 9454.80

| Medición | Uds. | Parcial |
|---|---|---|
| urbanización | 10 | 10.00 |
| Total |  | 10 |

**P5ELECFAR06** ud Columna 8m + brazo 200w led
0 ud × 1171.4 (1241.68 con costes indirectos) = 0.00

**P5ELECCGB1** Ud Centro de mando alumbrado público+protecciones+TT+tramitac.
0 Ud × 1011.45 (1072.14 con costes indirectos) = 0.00

##### A1.2.4.11 URBANIZACIÓN Y DRENAJE (SR) (29/06/2004)
Importe: 92259.23

###### A1.2.4.11.1 PAVIMENTOS (SR) (29/06/2004)
Importe: 44621.68

**P1MT08BASEZA1** m³ Zahorra artificial
618 m³ × 10.9 (11.55 con costes indirectos) = 7137.90

| Medición | Uds. | Largo | Alto | Parcial |
|---|---|---|---|---|
| S/ med CAD | 1 | 3484 | 0.3 | 1045.20 |
| A deducir tanque | -1 | 1424 | 0.3 | -427.20 |
| NOta** incluye bermas y derrames |  |  |  |  |
| y acerados |  |  |  |  |
| Total |  |  |  | 618 |

**P5PAVFRES** m²cm Fresado pavimentos+trabajos preparatorios
0 m²cm × 0.61 (0.65 con costes indirectos) = 0.00

**P5MBS12.5** m² MB 5cm AC16 surf D BC60/70 + emulsión ECI o ECR 100kg/m2
2060 m² × 6.07 (6.43 con costes indirectos) = 13245.80

| Medición | Uds. | Largo | Parcial |
|---|---|---|---|
| S/ med CAD | 1 | 3484 | 3484.00 |
| A deducir tanque | -1 | 1424 | -1424.00 |
| Total |  |  | 2060 |

**P5MBS20.5** m² MB 5cm AC22 bin S BC60/70 + emulsión ECI o ECR 100kg/m2
0 m² × 5.77 (6.12 con costes indirectos) = 0.00

**P5MBS20.7** m² MB 7 cm AC22 bin S BC50/70 + emulsión ECI o ECR 100kg/m2
2060 m² × 6.4 (6.78 con costes indirectos) = 13966.80

| Medición | Uds. | Largo | Parcial |
|---|---|---|---|
| S/ med CAD | 1 | 3484 | 3484.00 |
| A deducir tanque | -1 | 1424 | -1424.00 |
| Total |  |  | 2060 |

**P5MBG20.5** m² MB 5cm AC32 base G BC60/70 + emulsión ECI o ECR 100kg/m2
0 m² × 5.58 (5.91 con costes indirectos) = 0.00

**P5MBG20.7** m² MB 7cm AC32 base G BC60/70 + emulsión ECI o ECR 100kg/m2
0 m² × 6.16 (6.53 con costes indirectos) = 0.00

**P5MBS1S20G20A** m² Rep. MB 5cm AC16+10cm AC22+15 cm AC32G + Marcas vial
0 m² × 38.6 (40.92 con costes indirectos) = 0.00

**P5MBS1S20G20B** m² Reposición firme localizado 5cm S12+10cm S-20+Marcas viales
0 m² × 24.03 (25.47 con costes indirectos) = 0.00

**P5PAV1B** m² Pav. solado acerado baldosa 33x33x4+10 HM20
0 m² × 23.57 (24.98 con costes indirectos) = 0.00

**P5PAV1A** m² Pav. solado acerado baldosa 20x20+10 HM20
43.5 m² × 23.11 (24.5 con costes indirectos) = 1065.75

| Medición | Uds. | Largo | Parcial |
|---|---|---|---|
| Generador | 1 | 19.5 | 19.50 |
| EBAR | 1 | 11.5 | 11.50 |
|  | 1 | 10.5 | 10.50 |
|  | 1 | 2 | 2.00 |
| Total |  |  | 43.5 |

**P5PAV2A** m² Pav. adoquinado horm. color+10 cm HM-20+15 cm ZA1
0 m² × 24.81 (26.3 con costes indirectos) = 0.00

**P5PAV2B** m² Pav. adoquinado granitico+10 cm HM-20+15 cm ZA1
0 m² × 55.77 (59.12 con costes indirectos) = 0.00

**P5PAV3A** m² Pav. continuo hormigón impreso e=7 cm pigm+malla
182 m² × 20.17 (21.38 con costes indirectos) = 3891.16

| Medición | Uds. | Largo | Ancho | Parcial |
|---|---|---|---|---|
| Pavimento en berma exterior | 1 | 182 | 1 | 182.00 |
| Total |  |  |  | 182 |

**P5PAV3B** m² Pav. continuo impreso e= 10 cm pig,emt+malla
0 m² × 24.47 (25.94 con costes indirectos) = 0.00

**P5PAV3C** m² Pav. continuo hormigón impreso e=15 cm pigm+malla
0 m² × 31.98 (33.9 con costes indirectos) = 0.00

**P5PAV5** m² Pav. solado acerado terrazo grano +15 HM20+20 ZA1
0 m² × 30.02 (31.82 con costes indirectos) = 0.00

**P5PAV7** m² Pav. solado acerado terrazo reliev. pulido +10 HM20+15 ZA1
0 m² × 27.7 (29.36 con costes indirectos) = 0.00

**P5PAV1D** m² Pav. solado acerado táctil abotonado+10 HM20+15 ZA1
0 m² × 34.57 (36.64 con costes indirectos) = 0.00

**P5PAV1C** m² Pav. solado acerado baldosa dim. multiple +10 HM20+15 ZA1
0 m² × 25.73 (27.27 con costes indirectos) = 0.00

**P5PAVHM20B** m² Pav.de hormigón HM-20 ruleteado, 15 cm en acerados+15 cm ZA1
0 m² × 19.28 (20.44 con costes indirectos) = 0.00

**P5PAVHF36** m² Pav. hormigón HF-4, 20 cm
14 m² × 17.81 (18.88 con costes indirectos) = 264.32

| Medición | Uds. | Largo | Parcial |
|---|---|---|---|
| Acceso CCMs | 1 | 2 | 2.00 |
| Acceso nave | 2 | 4 | 8.00 |
| Acceso Desodorización | 1 | 4 | 4.00 |
| Total |  |  | 14 |

**P5PAVHM20A** m² Pav.hormigón magro 15 cm firmes
0 m² × 13.12 (13.91 con costes indirectos) = 0.00

**P5BORD1** m Bordillo hormigón 17x30
249 m × 12.5 (13.25 con costes indirectos) = 3299.25

| Medición | Uds. | Largo | Parcial |
|---|---|---|---|
| Perímetro acera horm. impreso | 1 | 181 | 181.00 |
|  | 1 | 12 | 12.00 |
| Acerado nave | 1 | 15 | 15.00 |
|  | 1 | 4.5 | 4.50 |
|  | 1 | 12.5 | 12.50 |
|  | 1 | 3 | 3.00 |
|  | 1 | 21 | 21.00 |
| Total |  |  | 249 |

**P5BORD2** m Bordillo granito 15x25x120 cm
0 m × 28.87 (30.6 con costes indirectos) = 0.00

**P5BORD3** m Bordillo prefabricado hormigón bicapa 9-10x20
86 m × 9.9 (10.49 con costes indirectos) = 902.14

| Medición | Uds. | Largo | Parcial |
|---|---|---|---|
| Exterior | 1 | 86 | 86.00 |
| Total |  |  | 86 |

**P6SÑL-002A** ud Señal triangular normal L=90 cm. Nivel1
3 ud × 81.91 (86.82 con costes indirectos) = 260.46

| Medición | Uds. | Parcial |
|---|---|---|
| Varios señalización acceso | 3 | 3.00 |
| Total |  | 3 |

**P6SÑL-003B** ud Señal cuadrada normal L=60 cm. Nivel1
2 ud × 85.17 (90.28 con costes indirectos) = 180.56

| Medición | Uds. | Parcial |
|---|---|---|
| Varios | 2 | 2.00 |
| Total |  | 2 |

**P6SÑL-010B** ud Señal. mod.nor. 150X34 cm Nivel2
3 ud × 86.26 (91.44 con costes indirectos) = 274.32

| Medición | Uds. | Parcial |
|---|---|---|
| Señalización | 3 | 3.00 |
| Total |  | 3 |

**P6SÑL-PINT10** m Marca vial continua y/o discontinua 10 cm
0 m × 0.89 (0.94 con costes indirectos) = 0.00

**P6SÑL-PINT15** m Marca vial continua y/o discontinua 15 cm
16 m × 1.15 (1.22 con costes indirectos) = 19.52

| Medición | Uds. | Largo | Parcial |
|---|---|---|---|
| Parking | 4 | 4 | 16.00 |
| Total |  |  | 16 |

**P6SÑL-PINTS** m² Simbolos y cebreados marcas viales
15 m² × 7.15 (7.58 con costes indirectos) = 113.70

| Medición | Uds. | Largo | Parcial |
|---|---|---|---|
| Varios señalización parking | 1 | 15 | 15.00 |
| Total |  |  | 15 |

###### A1.2.4.11.2 CERRAMIENTOS (SR) (20/07/2005)
Importe: 22059.16

**P5PUERTA1A** ud Puerta metálica 1 hoja 2.1x0.9+pint
0 ud × 139.21 (147.56 con costes indirectos) = 0.00

**P5PUERTA1B** ud Puerta metálica 2 hoja x2,0x3.0m acero galvanizado+pint
2 ud × 589.55 (624.92 con costes indirectos) = 1249.84

| Medición | Uds. | Parcial |
|---|---|---|
| Acceso -2 trafo | 1 | 1.00 |
| Trafo | 1 | 1.00 |
| Total |  | 2 |

**P5CERRAM1** m Cerramiento tipo-1 malla electrosold+ murete 0.80x0.35+ciment.
210 m × 88.71 (94.03 con costes indirectos) = 19746.30

| Medición | Uds. | Largo | Parcial |
|---|---|---|---|
| Perímetro afectado por las obras | 1 | 210 | 210.00 |
| Se mantiene el cerramiento existente en la zona no afectada |  |  |  |
| Total |  |  | 210 |

**P5CERRAM2** m Cerramiento tipo-2 Valla de D/T metálica
42 m × 23.88 (25.31 con costes indirectos) = 1063.02

| Medición | Uds. | Largo | Parcial |
|---|---|---|---|
| Perímetro trafo | 1 | 42 | 42.00 |
| Total |  |  | 42 |

**P5CERRAM3** m Cerramiento t-3 malla 10x30x63 plastif+ murete 0.25x0.35+ciment.
0 m × 100.97 (107.03 con costes indirectos) = 0.00

**P5CERRAM4** m Cerramiento tipo-4 ganadero
0 m × 6.27 (6.65 con costes indirectos) = 0.00

###### A1.2.4.11.3 DRENAJES Y PLUVIALES (SR) (15/09/2008)
Importe: 22435.3

**P1MT03A1** m³ Excavación localizadas roca+agotam+Tte vertedero
0 m³ × 12.01 (12.73 con costes indirectos) = 0.00

**P1MT03B1** m³ Excavación localizadas medio-duro+agotam+Tte vertedero
590.85 m³ × 3.86 (4.09 con costes indirectos) = 2416.58

| Medición | Uds. | Largo | Ancho | Alto | Parcial |
|---|---|---|---|---|---|
| pluviales | 1 | 14 | 1.7 | 1.5 | 35.70 |
|  | 1 | 10 | 1.7 | 1.5 | 25.50 |
|  | 1 | 23 | 1.7 | 1.5 | 58.65 |
|  | 1 | 46 | 1.7 | 1.5 | 117.30 |
|  | 2 | 7 | 1.7 | 1.5 | 35.70 |
|  | 1 | 59 | 1.7 | 1.5 | 150.45 |
|  | 1 | 41 | 1.7 | 1.5 | 104.55 |
| Conexiones imbornales | 6 | 1.5 | 1.5 | 1 | 13.50 |
|  | 1 | 4 | 1.5 | 1 | 6.00 |
|  | 1 | 5 | 1.5 | 1 | 7.50 |
|  | 3 | 8 | 1.5 | 1 | 36.00 |
| Asume zanja tipo-2 |  |  |  |  |  |
| Previo pavimento con talud 1H/3V |  |  |  |  |  |
| Total |  |  |  |  | 590.85 |

**P1MT04F** m³ Construcción cama de arena en tuberías
0 m³ × 13.33 (14.13 con costes indirectos) = 0.00

**P1MT04E** m³ Rellenos localizado con garbancillo 5/15
240.6 m³ × 9.66 (10.24 con costes indirectos) = 2463.74

| Medición | Uds. | Largo | Ancho | Parcial |
|---|---|---|---|---|
| pluviales | 1 | 14 | 1 | 14.00 |
|  | 1 | 10 | 1 | 10.00 |
|  | 1 | 23 | 1 | 23.00 |
|  | 1 | 46 | 1 | 46.00 |
|  | 2 | 7 | 1 | 14.00 |
|  | 1 | 59 | 1 | 59.00 |
|  | 1 | 41 | 1 | 41.00 |
| Conexiones imbornales | 6 | 1.5 | 0.8 | 7.20 |
|  | 1 | 4 | 0.8 | 3.20 |
|  | 1 | 5 | 0.8 | 4.00 |
|  | 3 | 8 | 0.8 | 19.20 |
| Asume zanja tipo-2 |  |  |  |  |
| Previo pavimento con talud 1H/3V |  |  |  |  |
| Total |  |  |  | 240.6 |

**P1MT04A** m³ Rellenos localizado con suelos proc. préstamo selec. 33 mm 95%PN
0 m³ × 5.06 (5.36 con costes indirectos) = 0.00

**P1MT04B** m³ Rellenos localizado con suelos proc. excav 150 mm 95%PN
349.4 m³ × 2.99 (3.17 con costes indirectos) = 1107.60

| Medición | Uds. | Largo | Parcial |
|---|---|---|---|
| s/ med | 1 | 590 | 590.00 |
|  | -1 | 240.6 | -240.60 |
| Total |  |  | 349.4 |

**P1MT04D** m³ Rellenos localizado con material filtrante 40/80 95%PN
0 m³ × 11.03 (11.69 con costes indirectos) = 0.00

**P5BANDA250** m Banda de señalización Ancho: 250 mm PVC
249 m × 0.27 (0.29 con costes indirectos) = 72.21

| Medición | Uds. | Largo | Parcial |
|---|---|---|---|
| pluviales | 1 | 14 | 14.00 |
|  | 1 | 10 | 10.00 |
|  | 1 | 23 | 23.00 |
|  | 1 | 46 | 46.00 |
|  | 2 | 7 | 14.00 |
|  | 1 | 59 | 59.00 |
|  | 1 | 41 | 41.00 |
| Conexiones imbornales | 6 | 1.5 | 9.00 |
|  | 1 | 4 | 4.00 |
|  | 1 | 5 | 5.00 |
|  | 3 | 8 | 24.00 |
| Total |  |  | 249 |

**P5PAV4** m² Encachado piedra caliza+mortero
0 m² × 23.87 (25.3 con costes indirectos) = 0.00

**P3CUN-003** m Cuneta guarda revestida de hormigón
0 m × 10.94 (11.6 con costes indirectos) = 0.00

**P3CUN-004** m Cuneta guarda o pie de talud sin revestir
0 m × 3.47 (3.68 con costes indirectos) = 0.00

**P3SCDN300** m Salvacuneta dn=300 HA icl. arqueta + zanja+relleno HM-20
0 m × 40.81 (43.26 con costes indirectos) = 0.00

**P3SCDN500** m Salvacuneta dn=500 HA icl. arqueta + zanja+relleno HM-20
0 m × 55.09 (58.4 con costes indirectos) = 0.00

**P3DREN110PVC** m Tubo dren PVC 110 mm corrugado+zanja+geotextil
0 m × 5.33 (5.65 con costes indirectos) = 0.00

**P3DREN200PVC** m Tubo dren PVC 200 mm corrugado+zanja+geotextil
0 m × 10.08 (10.68 con costes indirectos) = 0.00

**P3DREN250PVC** m Tubería PVC 250 mm dren+zanja+geotex.
0 m × 13.57 (14.38 con costes indirectos) = 0.00

**P4TUB200PVC** m Tubería PVC D=200 mm SN-8
42 m × 19.12 (20.27 con costes indirectos) = 851.34

| Medición | Uds. | Largo | Parcial |
|---|---|---|---|
| Conexiones imbornales | 6 | 1.5 | 9.00 |
|  | 1 | 4 | 4.00 |
|  | 1 | 5 | 5.00 |
|  | 3 | 8 | 24.00 |
| Total |  |  | 42 |

**P4TUB315PVC** m Tubería PVC D=315 mm SN-8
207 m × 26.55 (28.14 con costes indirectos) = 5824.98

| Medición | Uds. | Largo | Parcial |
|---|---|---|---|
| pluviales | 1 | 14 | 14.00 |
|  | 1 | 10 | 10.00 |
|  | 1 | 23 | 23.00 |
|  | 1 | 46 | 46.00 |
|  | 2 | 7 | 14.00 |
|  | 1 | 59 | 59.00 |
|  | 1 | 41 | 41.00 |
| Total |  |  | 207 |

**P4TUB400PVC** m Tubería PVC D=400 mm SN-8
0 m × 30.27 (32.09 con costes indirectos) = 0.00

**P4TUB500PVC** m Tubería PVC D=500 mm SN-8
0 m × 39.88 (42.27 con costes indirectos) = 0.00

**P5ARQLD1A** ud Arq. ladrillo 1pie DN1.2m+enfosc+tapa FD H<=2.5m
8 ud × 565.87 (599.82 con costes indirectos) = 4798.56

| Medición | Uds. | Parcial |
|---|---|---|
| Pluviales | 8 | 8.00 |
| Los pozos de conexión a tuberías 1200 |  |  |
| incluido en su capítulo |  |  |
| Total |  | 8 |

**P5ARQLD1B** Ud Arq. ladrillo 1pie DN1.2m+enfosc+tapa FD H>2.5m y <4.0m
0 Ud × 959.09 (1016.64 con costes indirectos) = 0.00

**P3SUM1** ud Sumidero sifónico 30x50
0 ud × 173.43 (183.84 con costes indirectos) = 0.00

**P3SUM2** ud Sumidero sifónico 40x60
11 ud × 182.24 (193.17 con costes indirectos) = 2124.87

| Medición | Uds. | Parcial |
|---|---|---|
| Imbornales | 11 | 11.00 |
| Total |  | 11 |

**P3SUM3** m Sumidero lineal 30 cm de anchura+p.p. canal de recogida
18 m × 55.96 (59.32 con costes indirectos) = 1067.76

| Medición | Uds. | Largo | Parcial |
|---|---|---|---|
| Acceso nave | 4 | 4 | 16.00 |
|  | 1 | 2 | 2.00 |
| Total |  |  | 18 |

**P4TUB60HA135** m Tubería hormigón armado junta elastomérica 135 Ø600
0 m × 48.68 (51.6 con costes indirectos) = 0.00

**P4TUB80HA135** m Tubería hormigón armado junta elastomérica 135 Ø800
0 m × 80.29 (85.11 con costes indirectos) = 0.00

**P4TUB100HA135** m Tubería hormigón armado junta elastomérica 135 Ø1000
0 m × 113.45 (120.26 con costes indirectos) = 0.00

**P4TUB120HA135** m Tubería hormigón armado junta elastomérica 135 Ø1200
0 m × 151.06 (160.12 con costes indirectos) = 0.00

**P1MT08GTX-002** m² Geotextil Geotesant-295gr/m2
954 m² × 1.69 (1.79 con costes indirectos) = 1707.66

| Medición | Uds. | Largo | Alto | Parcial |
|---|---|---|---|---|
| pluviales | 1 | 14 | 4 | 56.00 |
|  | 1 | 10 | 4 | 40.00 |
|  | 1 | 23 | 4 | 92.00 |
|  | 1 | 46 | 4 | 184.00 |
|  | 2 | 7 | 4 | 56.00 |
|  | 1 | 59 | 4 | 236.00 |
|  | 1 | 41 | 4 | 164.00 |
| Conexiones imbornales | 6 | 1.5 | 3 | 27.00 |
|  | 1 | 4 | 3 | 12.00 |
|  | 1 | 5 | 3 | 15.00 |
|  | 3 | 8 | 3 | 72.00 |
| Total |  |  |  | 954 |

###### A1.2.4.11.4 RED RIEGO (SR) (14/04/2011)
Importe: 3143.09

**P1MT03A1** m³ Excavación localizadas roca+agotam+Tte vertedero
0 m³ × 12.01 (12.73 con costes indirectos) = 0.00

**P1MT03B1** m³ Excavación localizadas medio-duro+agotam+Tte vertedero
32.8 m³ × 3.86 (4.09 con costes indirectos) = 134.15

| Medición | Uds. | Largo | Ancho | Alto | Parcial |
|---|---|---|---|---|---|
| Varios | 1 | 80 | 0.4 | 0.4 | 12.80 |
|  | 1 | 95 | 0.4 | 0.4 | 15.20 |
|  | 1 | 30 | 0.4 | 0.4 | 4.80 |
| Total |  |  |  |  | 32.8 |

**P1MT04C** m³ Rellenos localizado con suelos proc. préstamo 150 mm 95%PN
32.8 m³ × 4.29 (4.55 con costes indirectos) = 149.24

| Medición | Uds. | Largo | Ancho | Alto | Parcial |
|---|---|---|---|---|---|
| Varios | 1 | 80 | 0.4 | 0.4 | 12.80 |
|  | 1 | 95 | 0.4 | 0.4 | 15.20 |
|  | 1 | 30 | 0.4 | 0.4 | 4.80 |
| Total |  |  |  |  | 32.8 |

**P1MT04B** m³ Rellenos localizado con suelos proc. excav 150 mm 95%PN
32.8 m³ × 2.99 (3.17 con costes indirectos) = 103.98

**P6TUBPE016.3** m Tubería de PE32 DN16PN3 riego +goteros
445 m × 0.89 (0.94 con costes indirectos) = 418.30

| Medición | Uds. | Largo | Parcial |
|---|---|---|---|
| Vallado afectado | 1 | 210 | 210.00 |
| Ampliación a zonas verdes nuevas | 1 | 40 | 40.00 |
| tras demolición | 1 | 60 | 60.00 |
|  | 2 | 40 | 80.00 |
|  | 1 | 30 | 30.00 |
|  | 1 | 25 | 25.00 |
| Total |  |  | 445 |

**P6TUBPE025.6** m Tubería de PE32 DN25 PN6
80 m × 2.57 (2.72 con costes indirectos) = 217.60

| Medición | Uds. | Largo | Parcial |
|---|---|---|---|
| Conexión zonas verdes nuevas | 1 | 80 | 80.00 |
| Total |  |  | 80 |

**P6TUBPE032.6** m Tubería de PE32 DN32 PN6
95 m × 3 (3.18 con costes indirectos) = 302.10

| Medición | Uds. | Largo | Parcial |
|---|---|---|---|
| Red distribución y conexión a nuevas z. verdes | 1 | 30 | 30.00 |
|  | 1 | 15 | 15.00 |
|  | 1 | 20 | 20.00 |
|  | 1 | 20 | 20.00 |
|  | 1 | 10 | 10.00 |
| Total |  |  | 95 |

**P6TUBPE040.6** m Tubería de PE32 DN40 PN6
0 m × 3.07 (3.25 con costes indirectos) = 0.00

**P6TUBPE050.6** m Tubería de PE32 DN50 PN6
30 m × 3.41 (3.61 con costes indirectos) = 108.30

| Medición | Uds. | Largo | Parcial |
|---|---|---|---|
| red principal | 1 | 30 | 30.00 |
| Total |  |  | 30 |

**P6TUBPE063.06** m Tubería de PE100 DN63 PN6
0 m × 2.6 (2.76 con costes indirectos) = 0.00

**P6ASPEM01** Ud Aspersor emergente impacto A=12 m 1/2"
16 Ud × 38.36 (40.66 con costes indirectos) = 650.56

| Medición | Uds. | Largo | Parcial |
|---|---|---|---|
| Zonas verdes | 1 | 4 | 4.00 |
|  | 1 | 4 | 4.00 |
|  | 1 | 4 | 4.00 |
|  | 1 | 4 | 4.00 |
| Total |  |  | 16 |

**P6HID01** Ud Hidrante incendios
0 Ud × 41.61 (44.11 con costes indirectos) = 0.00

**P6ELETV-01** Ud Electroválvula control de riego
6 Ud × 61.25 (64.93 con costes indirectos) = 389.58

| Medición | Uds. | Parcial |
|---|---|---|
| Sectorización | 6 | 6.00 |
| Total |  | 6 |

**P5ELEARQ0.4** Ud Arqueta la. registro 45x45x50 cm.
0 Ud × 77.78 (82.45 con costes indirectos) = 0.00

**P5ELETT10** ud Arq. polipropileno con tapa registrable
4 ud × 65.99 (69.95 con costes indirectos) = 279.80

| Medición | Uds. | Parcial |
|---|---|---|
| Varios valvulería de corte | 4 | 4.00 |
| Total |  | 4 |

**P4RSR02** ud Anillo gotero
80 ud × 2.3 (2.44 con costes indirectos) = 195.20

| Medición | Uds. | Largo | Parcial |
|---|---|---|---|
| Perímetro y zonas verdes | 1 | 80 | 80.00 |
| Total |  |  | 80 |

**P6PROGRI** Ud Programador de riego
1 Ud × 90.89 (96.34 con costes indirectos) = 96.34

**P6CONEXRIEG** Ud Conexión red de riego
1 Ud × 92.4 (97.94 con costes indirectos) = 97.94

##### A1.2.4.12 INSTALACIONES AUX. Y VARIOS (SR) (21/11/2011)
Importe: 14156.73

**P3EDIFFONT1** Ud Inst. fontanería ac. inox AISI316
1 Ud × 156.05 (165.41 con costes indirectos) = 165.41

| Medición | Uds. | Parcial |
|---|---|---|
| Int. nave | 1 | 1.00 |
| Total |  | 1 |

**P3EDIFFONT6** Ud Lavaojos emergencia (EBAR)
1 Ud × 1270.92 (1347.18 con costes indirectos) = 1347.18

**P7INC4** Ud Extin.Pol. ABC9Kg.EF34A-144B
4 Ud × 90.13 (95.54 con costes indirectos) = 382.16

| Medición | Uds. | Parcial |
|---|---|---|
| Sala CCMs | 1 | 1.00 |
| Sala Desodorización | 1 | 1.00 |
| Nave | 2 | 2.00 |
| Nota: Trafo y generador incluidos en inst. elec |  |  |
| Total |  | 4 |

**P9VA15** ud Señal Corporativa pared 300x200mm
9 ud × 57.44 (60.89 con costes indirectos) = 548.01

| Medición | Uds. | Parcial |
|---|---|---|
| Sala CCms | 1 | 1.00 |
| Sala Desod | 2 | 2.00 |
| Nave | 6 | 6.00 |
| Total |  | 9 |

**P9VAR16** ud Señal Corporativa una cara c/ postes 1800x1110mm
2 ud × 217.83 (230.9 con costes indirectos) = 461.80

| Medición | Uds. | Parcial |
|---|---|---|
| Entrada | 1 | 1.00 |
| Interior urbanziación | 1 | 1.00 |
| Total |  | 2 |

**P9VAR1** ud Legalización y verificación de requerimientos CTE
1 ud × 2610.8 (2767.45 con costes indirectos) = 2767.45

**P9VAR2** Ud Legalización inst. incendios
1 Ud × 446.59 (473.39 con costes indirectos) = 473.39

**P9VAR3** Ud Legalización aparatos a presión
1 Ud × 2061.18 (2184.85 con costes indirectos) = 2184.85

**P9VAR4** Ud Legalización almacenamiento prod. químicos
1 Ud × 2061.18 (2184.85 con costes indirectos) = 2184.85

| Medición | Uds. | Parcial |
|---|---|---|
| Provisión desodorización | 1 | 1.00 |
| Total |  | 1 |

**P9VAR5** ud Tramitación REI
1 ud × 2404.7 (2548.98 con costes indirectos) = 2548.98

**P9VAR6** ud Manual de operaciones y mantenimiento
0 ud × 3091.75 (3277.26 con costes indirectos) = 0.00

**P9VAR7** ud Certificado RD1215/1997
1 ud × 1030.8 (1092.65 con costes indirectos) = 1092.65

| Medición | Uds. | Parcial |
|---|---|---|
| Toda la instalación | 1 | 1.00 |
| Total |  | 1 |

##### A1.2.4.13 REPOSICIÓN DE SERVICIO (SR) (31/01/2000)
Importe: 113989.29

###### A1.2.4.13.1 R.S. PAVIMENTOS (SR) (29/06/2004)
Importe: 25757.94

**P1MT06A** m³ Demolición muro o losa hormigón armado+tte+canon
0 m³ × 46.51 (49.3 con costes indirectos) = 0.00

**P1MT06B** m³ Demolición muro en masa o mamposteria+tte+canon
0 m³ × 28.51 (30.22 con costes indirectos) = 0.00

**P1MT06D** m³ Demolición pavimento de mezcla bituminosa+tte+canon
232.5 m³ × 14.07 (14.91 con costes indirectos) = 3466.58

| Medición | Uds. | Largo | Ancho | Alto | Parcial |
|---|---|---|---|---|---|
| Acometiza y zanja LBT DP** | 1 | 204 | 1.2 | 0.3 | 73.44 |
|  | -1 | 24 | 1.2 | 0.3 | -8.64 |
| Conexión-1 1200HA | 1 | 115 | 3.4 | 0.3 | 117.30 |
| Conexión-2 250FD | 1 | 80 | 2.1 | 0.3 | 50.40 |
| Nota: Ancho zanja entibada+0.25mx2 |  |  |  |  |  |
| Total |  |  |  |  | 232.5 |

**P1MT06C** m² Demolición pavimento hormigón o acerado 40 cm espesor+tte+canon
0 m² × 6.28 (6.66 con costes indirectos) = 0.00

**P1MT06G** m² Desmontado de pavimento de losa piedra o adoquín+tte+canon
0 m² × 16.31 (17.29 con costes indirectos) = 0.00

**P5PAVFRES** m²cm Fresado pavimentos+trabajos preparatorios
0 m²cm × 0.61 (0.65 con costes indirectos) = 0.00

**P5MBS12.5** m² MB 5cm AC16 surf D BC60/70 + emulsión ECI o ECR 100kg/m2
1541 m² × 6.07 (6.43 con costes indirectos) = 9908.63

| Medición | Uds. | Largo | Ancho | Parcial |
|---|---|---|---|---|
| Acometiza y zanja LBT DP** | 1 | 204 | 1.2 | 244.80 |
|  | -1 | 24 | 1.2 | -28.80 |
| Ancho de vial completo afectado por conex-1 y 2 | 1 | 1325 |  | 1325.00 |
| vial paralelo a nave y vial EDAR Guadarranque |  |  |  |  |
| Total |  |  |  | 1541 |

**P5MBS12COLOR** m² MB 5cm AC16 COLOR+ECI o ECR 100kg/m2 s/ su ap
0 m² × 12.82 (13.59 con costes indirectos) = 0.00

**P5MBS20.5** m² MB 5cm AC22 bin S BC60/70 + emulsión ECI o ECR 100kg/m2
0 m² × 5.77 (6.12 con costes indirectos) = 0.00

**P5MBS20.7** m² MB 7 cm AC22 bin S BC50/70 + emulsión ECI o ECR 100kg/m2
1541 m² × 6.4 (6.78 con costes indirectos) = 10447.98

| Medición | Uds. | Largo | Ancho | Parcial |
|---|---|---|---|---|
| Acometiza y zanja LBT DP** | 1 | 204 | 1.2 | 244.80 |
|  | -1 | 24 | 1.2 | -28.80 |
| Ancho de vial completo afectado por conex-1 y 2 | 1 | 1325 |  | 1325.00 |
| vial paralelo a nave y vial EDAR Guadarranque |  |  |  |  |
| Total |  |  |  | 1541 |

**P5MBG20.5** m² MB 5cm AC32 base G BC60/70 + emulsión ECI o ECR 100kg/m2
0 m² × 5.58 (5.91 con costes indirectos) = 0.00

**P5MBG20.7** m² MB 7cm AC32 base G BC60/70 + emulsión ECI o ECR 100kg/m2
0 m² × 6.16 (6.53 con costes indirectos) = 0.00

**P5MBS1S20G20A** m² Rep. MB 5cm AC16+10cm AC22+15 cm AC32G + Marcas vial
0 m² × 38.6 (40.92 con costes indirectos) = 0.00

**P5MBS1S20G20B** m² Reposición firme localizado 5cm S12+10cm S-20+Marcas viales
0 m² × 24.03 (25.47 con costes indirectos) = 0.00

**P1MT08BASEZA1** m³ Zahorra artificial
0 m³ × 10.9 (11.55 con costes indirectos) = 0.00

**P5PAVHF36** m² Pav. hormigón HF-4, 20 cm
0 m² × 17.81 (18.88 con costes indirectos) = 0.00

**P5PAVHM20A** m² Pav.hormigón magro 15 cm firmes
0 m² × 13.12 (13.91 con costes indirectos) = 0.00

**P4HG-002B** m³ Hormigón HM-20/B/20/IIa Elementos horizontales y verticales
0 m³ × 55.85 (59.2 con costes indirectos) = 0.00

**P4ETT-002** kg Acero B-500-S
0 kg × 1.32 (1.4 con costes indirectos) = 0.00

**P5BORD1** m Bordillo hormigón 17x30
71 m × 12.5 (13.25 con costes indirectos) = 940.75

| Medición | Uds. | Largo | Parcial |
|---|---|---|---|
| Bordillos afectados entronque |  |  |  |
| Conex.-1 | 1 | 5 | 5.00 |
|  | 1 | 10 | 10.00 |
|  | 1 | 50 | 50.00 |
| Conex-2 | 1 | 5 | 5.00 |
| Reposición tramo edif. línea de fangos | 1 |  | 1.00 |
| Total |  |  | 71 |

**P5BORD2** m Bordillo granito 15x25x120 cm
0 m × 28.87 (30.6 con costes indirectos) = 0.00

**P5BORD3** m Bordillo prefabricado hormigón bicapa 9-10x20
0 m × 9.9 (10.49 con costes indirectos) = 0.00

**P5PAV1A** m² Pav. solado acerado baldosa 20x20+10 HM20
0 m² × 23.11 (24.5 con costes indirectos) = 0.00

**P5PAV1B** m² Pav. solado acerado baldosa 33x33x4+10 HM20
0 m² × 23.57 (24.98 con costes indirectos) = 0.00

**P5PAV1C** m² Pav. solado acerado baldosa dim. multiple +10 HM20+15 ZA1
0 m² × 25.73 (27.27 con costes indirectos) = 0.00

**P5PAV1D** m² Pav. solado acerado táctil abotonado+10 HM20+15 ZA1
0 m² × 34.57 (36.64 con costes indirectos) = 0.00

**P5PAV2A** m² Pav. adoquinado horm. color+10 cm HM-20+15 cm ZA1
0 m² × 24.81 (26.3 con costes indirectos) = 0.00

**P5PAV2B** m² Pav. adoquinado granitico+10 cm HM-20+15 cm ZA1
0 m² × 55.77 (59.12 con costes indirectos) = 0.00

**P5PAVHM20B** m² Pav.de hormigón HM-20 ruleteado, 15 cm en acerados+15 cm ZA1
0 m² × 19.28 (20.44 con costes indirectos) = 0.00

**P5PAV3C** m² Pav. continuo hormigón impreso e=15 cm pigm+malla
0 m² × 31.98 (33.9 con costes indirectos) = 0.00

**P5PAV3B** m² Pav. continuo impreso e= 10 cm pig,emt+malla
0 m² × 24.47 (25.94 con costes indirectos) = 0.00

**P5PAV3A** m² Pav. continuo hormigón impreso e=7 cm pigm+malla
0 m² × 20.17 (21.38 con costes indirectos) = 0.00

**P5PAV5** m² Pav. solado acerado terrazo grano +15 HM20+20 ZA1
0 m² × 30.02 (31.82 con costes indirectos) = 0.00

**P5PAV6** m² Pav.para uso industrial .inc.:lim., fresado o ch
0 m² × 13.32 (14.12 con costes indirectos) = 0.00

**P5PAV7** m² Pav. solado acerado terrazo reliev. pulido +10 HM20+15 ZA1
0 m² × 27.7 (29.36 con costes indirectos) = 0.00

**P6SÑL-001** ud Desmontaje y reposición de señal con poste nuevo+placa
5 ud × 55.53 (58.86 con costes indirectos) = 294.30

| Medición | Uds. | Parcial |
|---|---|---|
| varios | 5 | 5.00 |
| Total |  | 5 |

**P6SÑL-002A** ud Señal triangular normal L=90 cm. Nivel1
0 ud × 81.91 (86.82 con costes indirectos) = 0.00

**P6SÑL-003B** ud Señal cuadrada normal L=60 cm. Nivel1
0 ud × 85.17 (90.28 con costes indirectos) = 0.00

**P6SÑL-010B** ud Señal. mod.nor. 150X34 cm Nivel2
0 ud × 86.26 (91.44 con costes indirectos) = 0.00

**P6SÑL-PINT10** m Marca vial continua y/o discontinua 10 cm
400 m × 0.89 (0.94 con costes indirectos) = 376.00

| Medición | Uds. | Largo | Parcial |
|---|---|---|---|
| varios perímetro | 1 | 400 | 400.00 |
| Total |  |  | 400 |

**P6SÑL-PINT15** m Marca vial continua y/o discontinua 15 cm
110 m × 1.15 (1.22 con costes indirectos) = 134.20

| Medición | Uds. | Largo | Parcial |
|---|---|---|---|
| Varios | 1 | 110 | 110.00 |
| Total |  |  | 110 |

**P6SÑL-PINTS** m² Simbolos y cebreados marcas viales
25 m² × 7.15 (7.58 con costes indirectos) = 189.50

| Medición | Uds. | Largo | Ancho | Parcial |
|---|---|---|---|---|
|  | 2 | 5 | 2.5 | 25.00 |
| Total |  |  |  | 25 |

**P6RSBIONDA1** m Levantado y reposición de barrera de seguridad bionda
0 m × 14.32 (15.18 con costes indirectos) = 0.00

**P5MBDTS1** m² Doble tratamiento superficial+emulsión ECI 100kg/m2
0 m² × 3.37 (3.57 con costes indirectos) = 0.00

###### A1.2.4.13.2 R.S. CONDUCCIONES (SR) (01/09/2005)
Importe: 1050.97

**P4RSV1A** ud Sostenimiento cruce sin rep. serv.DN=<500
0 ud × 288.08 (305.36 con costes indirectos) = 0.00

**P4RSV1B** ud Sostenimiento cruce sin rep. serv. grandes: LMT y tub.DN>500
0 ud × 694.04 (735.68 con costes indirectos) = 0.00

**P4RSV2** ud Corte programado servicio aguas
1 ud × 390.09 (413.5 con costes indirectos) = 413.50

| Medición | Uds. | Parcial |
|---|---|---|
| VArios conexion agua | 1 | 1.00 |
| Total |  | 1 |

**P4RSSFIBC1** m Demolición y gest. residuos conduc. fibrocemento DN<1200
10 m × 46.78 (49.59 con costes indirectos) = 495.90

| Medición | Uds. | Largo | Parcial |
|---|---|---|---|
| Varios prov. | 1 | 10 | 10.00 |
| Total |  |  | 10 |

**P4RSS1A** m Dem, desmont y retirada tubería riego de varios diámetros
15 m × 4.18 (4.43 con costes indirectos) = 66.45

| Medición | Uds. | Largo | Parcial |
|---|---|---|---|
| Variios | 1 | 15 | 15.00 |
| Total |  |  | 15 |

**P4RSS1B** m Dem, desmont y retirada tubería saneam y/o abast DN <=500
6 m × 11.81 (12.52 con costes indirectos) = 75.12

| Medición | Uds. | Largo | Parcial |
|---|---|---|---|
| Varios | 3 | 2 | 6.00 |
| Total |  |  | 6 |

**P1MT03A1** m³ Excavación localizadas roca+agotam+Tte vertedero
0 m³ × 12.01 (12.73 con costes indirectos) = 0.00

**P1MT03B1** m³ Excavación localizadas medio-duro+agotam+Tte vertedero
0 m³ × 3.86 (4.09 con costes indirectos) = 0.00

**P1MT03G1** m³ Excavación de desmontes suelos + Tte a terraplén o vertedero
0 m³ × 4.05 (4.29 con costes indirectos) = 0.00

**P1MT04C** m³ Rellenos localizado con suelos proc. préstamo 150 mm 95%PN
0 m³ × 4.29 (4.55 con costes indirectos) = 0.00

**P1MT03H** m³ Excavación de escollera existente+acopio+post. colocacion
0 m³ × 16.46 (17.45 con costes indirectos) = 0.00

**P1MT03I** m² Entibación zanjas y pozos blindada o monocodal
0 m² × 9.46 (10.03 con costes indirectos) = 0.00

**P1MT04F** m³ Construcción cama de arena en tuberías
0 m³ × 13.33 (14.13 con costes indirectos) = 0.00

**P1MT04A** m³ Rellenos localizado con suelos proc. préstamo selec. 33 mm 95%PN
0 m³ × 5.06 (5.36 con costes indirectos) = 0.00

**P1MT04B** m³ Rellenos localizado con suelos proc. excav 150 mm 95%PN
0 m³ × 2.99 (3.17 con costes indirectos) = 0.00

**P1MT04E** m³ Rellenos localizado con garbancillo 5/15
0 m³ × 9.66 (10.24 con costes indirectos) = 0.00

**P1MT04D** m³ Rellenos localizado con material filtrante 40/80 95%PN
0 m³ × 11.03 (11.69 con costes indirectos) = 0.00

**P5BANDA250** m Banda de señalización Ancho: 250 mm PVC
0 m × 0.27 (0.29 con costes indirectos) = 0.00

**P6TUBPE063.16** m Tubería de PE100 DN63 PN16
0 m × 4.3 (4.56 con costes indirectos) = 0.00

**P6TUBPE090.16** m Tubería de PE100 DN90 PN16
0 m × 6.35 (6.73 con costes indirectos) = 0.00

**P6TUBPE110.16** m Tubería de PE100 DN110 PN16
0 m × 8.93 (9.47 con costes indirectos) = 0.00

**P6TUBPE125.16** m Tubería de PE100 DN125PN16
0 m × 11.33 (12.01 con costes indirectos) = 0.00

**P6TUBPE160.16** m Tubería de PE100 DN160PN16
0 m × 17.67 (18.73 con costes indirectos) = 0.00

**P4RSAPE50.16** m Reposición tub. DN50mm PE-100/16+arq+valv.+excav+rellenos
0 m × 38.11 (40.4 con costes indirectos) = 0.00

**P4RSAPE75.16** m Reposición tub. DN75mm PE-100/16+arq+valv.+excav+rellenos
0 m × 42.53 (45.08 con costes indirectos) = 0.00

**P4RSAPE90.16** m Reposición tub. DN90mm PE-100/16+arq+valv.+excav+rellenos
0 m × 44.5 (47.17 con costes indirectos) = 0.00

**P4RSAPE110.16** m Reposición tub. DN110mm PE-100/16+arq+valv.+excav+rellenos
0 m × 47.78 (50.65 con costes indirectos) = 0.00

**P4RSAPE125.16** m Reposición tub. DN125mm PE-100/16+arq+valv.+excav+rellenos
0 m × 50.18 (53.19 con costes indirectos) = 0.00

**P4RSAPE160.16** m Reposición tub. DN160mm PE-100/16+arq+valv.+excav+rellenos
0 m × 56.52 (59.91 con costes indirectos) = 0.00

**P4RSAFD200** m Reposición tub. DN200mm FD +arq+valv.+excav+rellenos
0 m × 72.97 (77.35 con costes indirectos) = 0.00

**P4RSAFD250** m Reposición tub. DN250mm FD +arq+valv.+excav+rellenos
0 m × 84.57 (89.64 con costes indirectos) = 0.00

**P4RSAFD300** m Reposición tub. DN300mm FD +arq+valv.+excav+rellenos
0 m × 97.14 (102.97 con costes indirectos) = 0.00

**P4RSAFD400** m Reposición tub. DN400mm FD +arq+valv.+excav+rellenos
0 m × 156.81 (166.22 con costes indirectos) = 0.00

**P4RSAFD500** m Reposición tub. DN500mm FD +arq+valv.+excav+rellenos
0 m × 208.91 (221.44 con costes indirectos) = 0.00

**P5ARQLD1A** ud Arq. ladrillo 1pie DN1.2m+enfosc+tapa FD H<=2.5m
0 ud × 565.87 (599.82 con costes indirectos) = 0.00

**P5ARQP-1A** ud Arq. pref DN=1.0 m H=2.5m+tapa fundición DN600 +pates
0 ud × 571.13 (605.4 con costes indirectos) = 0.00

**P5ARQpref1.0** ud Arqueta prefabricada 1.0x1.0x1.5+ tapa acero galvanizada+pates
0 ud × 339.62 (360 con costes indirectos) = 0.00

| Medición | Parcial |
|---|---|
| Entrega a dep. de lavado |  |
| Total | 0 |

**P5ARQPREF1** ud Arqueta prefabricada 1.0x1.0x2,5+ tapa FD+pates+rellenos
0 ud × 429.86 (455.65 con costes indirectos) = 0.00

**P5ARQPREF2** ud Arqueta prefabricada 1.0x1.0x4.0+ tapa FD+pates+rellenos
0 ud × 918.68 (973.8 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P6VC.060.16** ud Válvula compuerta ø 50/60 mm, 16 atm, instalada
0 ud × 64.2 (68.05 con costes indirectos) = 0.00

**P6VC.080.16** ud Válvula compuerta ø 80 mm, 16 atm, instalada
0 ud × 72.57 (76.92 con costes indirectos) = 0.00

**P6VC.100.16** ud Válvula compuerta ø 100 mm, 16 atm, instalada
0 ud × 155.78 (165.13 con costes indirectos) = 0.00

**P6VC.125.16** ud Válvula compuerta ø 125 mm, 16 atm, instalada
0 ud × 228.1 (241.79 con costes indirectos) = 0.00

**P6VM.250.16** ud Válvula mariposa ø 250 mm, 16 atm, instalada. Manual
0 ud × 785.12 (832.23 con costes indirectos) = 0.00

**P6VM.300.16** ud Válvula mariposa ø 300 mm, 16 atm, instalada. Manual
0 ud × 1231.15 (1305.02 con costes indirectos) = 0.00

**P6CD.080.16** ud Carrete desmontaje DN80 PN16
0 ud × 49.23 (52.18 con costes indirectos) = 0.00

**P6CD.100.16** ud Carrete desmontaje DN100 PN16
0 ud × 69.69 (73.87 con costes indirectos) = 0.00

**P6CD.125.16** ud Carrete desmontaje DN125 PN16
0 ud × 112.19 (118.92 con costes indirectos) = 0.00

**P6CD.150.16** ud Carrete desmontaje DN150PN16
0 ud × 146.18 (154.95 con costes indirectos) = 0.00

**P6CD.200.16** ud Carrete desmontaje DN200 PN16
0 ud × 176.13 (186.7 con costes indirectos) = 0.00

**P6CD.250.16** ud Carrete desmontaje DN250 PN16
0 ud × 195.53 (207.26 con costes indirectos) = 0.00

**P6CD.300.16** ud Carrete desmontaje DN 300 PN16
0 ud × 269.38 (285.54 con costes indirectos) = 0.00

**P6PM125INX** ud Carrete pasamuros 125 mm AISI 316 brida-brida
0 ud × 137.89 (146.16 con costes indirectos) = 0.00

**P6PM150INX** ud Carrete pasamuros 150mm AIS I316 brida-brida
0 ud × 165.91 (175.86 con costes indirectos) = 0.00

**P6PM200INX** ud Carrete pasamuros 200mm AISI 316 brida-brida
0 ud × 197.43 (209.28 con costes indirectos) = 0.00

**P6PM250INX** ud Carrete pasamuros 250mm AISI 316 brida-brida
0 ud × 204.84 (217.13 con costes indirectos) = 0.00

**P6PM300INX** ud Carrete pasamuros 300mm AISI316 brida-brida
0 ud × 238.71 (253.03 con costes indirectos) = 0.00

**P6PM400INX** ud Carrete pasamuros 400mm AISI316 brida-brida
0 ud × 289.09 (306.44 con costes indirectos) = 0.00

**P6PM500INX** ud Carrete pasamuros 500mm AISI316 brida-brida
0 ud × 396.46 (420.25 con costes indirectos) = 0.00

**P6VENT.050.16** ud Ventosa trifuncional DN50 mm PN16
0 ud × 199.38 (211.34 con costes indirectos) = 0.00

**P6VENT.080.16** ud Ventosa trifuncional DN80 mm PN16
0 ud × 361.87 (383.58 con costes indirectos) = 0.00

**P6VENT.100.16** ud Ventosa trifuncional DN100 mm PN16
0 ud × 585.48 (620.61 con costes indirectos) = 0.00

**TUB.FD.150A** m Tubería de FD DN150 C40+pp piezas+J. Flex
0 m × 24.04 (25.48 con costes indirectos) = 0.00

**TUB.FD.250A** m Tubería de FD DN250 C40+pp piezas+J. Flex
0 m × 58.55 (62.06 con costes indirectos) = 0.00

**TUB.FD.250B** m Tubería de FD DN250 C40+pp piezas+J. Flex+Rev poliuret
0 m × 73.23 (77.62 con costes indirectos) = 0.00

**TUB.FD.250C** m Tubería de FD DN250 C40+pp piezas+acerrojada
0 m × 65.32 (69.24 con costes indirectos) = 0.00

**TUB.FD.300A** m Tubería de FD DN300 C40+pp piezas+J. Flex
0 m × 62.08 (65.8 con costes indirectos) = 0.00

**TUB.FD.300B** m Tubería de FD DN300 C40+pp piezas+J. Flex+Rev poliuret
0 m × 78.11 (82.8 con costes indirectos) = 0.00

**TUB.FD.300C** m Tubería de FD DN300 C40+pp piezas+acerrojada
0 m × 69.47 (73.64 con costes indirectos) = 0.00

**TUB.FD.350A** m Tubería de FD DN350 C30+pp piezas+J. Flex
0 m × 78.67 (83.39 con costes indirectos) = 0.00

**TUB.FD.350B** m Tubería de FD DN350 C30+pp piezas+J. Flex+Rev poliuret
0 m × 99.36 (105.32 con costes indirectos) = 0.00

**TUB.FD.350C** m Tubería de FD DN350 C30+pp piezas+acerrojada
0 m × 88.22 (93.51 con costes indirectos) = 0.00

**TUB.FD.400A** m Tubería de FD DN400 C30+pp piezas+J. Flex
0 m × 93.62 (99.24 con costes indirectos) = 0.00

**TUB.FD.400B** m Tubería de FD DN400 C30+pp piezas+J. Flex+Rev poliuret
0 m × 120.11 (127.32 con costes indirectos) = 0.00

**TUB.FD.400C** m Tubería de FD DN400 C30+pp piezas+acerrojada
0 m × 105.86 (112.21 con costes indirectos) = 0.00

**TUB.FD.500A** m Tubería de FD DN500 C30+pp piezas+J. Flex
0 m × 133.68 (141.7 con costes indirectos) = 0.00

**TUB.FD.500B** m Tubería de FD DN500 C30+pp piezas+J. Flex+Rev poliuret
0 m × 173.3 (183.7 con costes indirectos) = 0.00

**TUB.FD.500C** m Tubería de FD DN500 C30+pp piezas+acerrojada
0 m × 151.97 (161.09 con costes indirectos) = 0.00

**TUB.FD.600A** m Tubería de FD DN600 C30+pp piezas+J. Flex
0 m × 171.93 (182.25 con costes indirectos) = 0.00

**TUB.FD.600B** m Tubería de FD DN600 C30+pp piezas+J. Flex+Rev poliuret
0 m × 225.24 (238.75 con costes indirectos) = 0.00

**TUB.FD.600C** m Tubería de FD DN600 C30+pp piezas+acerrojada
0 m × 196.54 (208.33 con costes indirectos) = 0.00

###### A1.2.4.13.3 R.S. SANEAMIENTO Y PLUVIALES (SR) (27/06/2000)
Importe: 36114.98

**P3CUN-003** m Cuneta guarda revestida de hormigón
0 m × 10.94 (11.6 con costes indirectos) = 0.00

**P3CUN-004** m Cuneta guarda o pie de talud sin revestir
0 m × 3.47 (3.68 con costes indirectos) = 0.00

**P1MT01A** m² Desbroce y limpieza con med mec.(baja densidad arbórea)
100 m² × 0.19 (0.2 con costes indirectos) = 20.00

| Medición | Uds. | Largo | Ancho | Parcial |
|---|---|---|---|---|
| Varios desvío provisional | 1 | 20 | 5 | 100.00 |
| El resto incluido en el desbroce del tanque |  |  |  |  |
| Total |  |  |  | 100 |

**P1MT02A** m² Excavación de tierra vegetal de 35 cm
100 m² × 0.26 (0.28 con costes indirectos) = 28.00

| Medición | Uds. | Largo | Ancho | Parcial |
|---|---|---|---|---|
| Varios desvío provisional | 1 | 20 | 5 | 100.00 |
| El resto incluido en el desbroce del tanque |  |  |  |  |
| Total |  |  |  | 100 |

**P1MT02B** m² Extendido de tierra vegetal procedente excav/acopio 35 cm
100 m² × 0.27 (0.29 con costes indirectos) = 29.00

| Medición | Uds. | Largo | Ancho | Parcial |
|---|---|---|---|---|
| Varios desvío provisional | 1 | 20 | 5 | 100.00 |
| El resto incluido en el desbroce del tanque |  |  |  |  |
| Total |  |  |  | 100 |

**P1MT03A1** m³ Excavación localizadas roca+agotam+Tte vertedero
0 m³ × 12.01 (12.73 con costes indirectos) = 0.00

**P1MT03B1** m³ Excavación localizadas medio-duro+agotam+Tte vertedero
622 m³ × 3.86 (4.09 con costes indirectos) = 2543.98

| Medición | Uds. | Largo | Alto | Parcial |
|---|---|---|---|---|
| Desvío provisional | 1 | 587 |  | 587.00 |
| Embicadura vertido y escollera | 1 | 35 | 1 | 35.00 |
| Total |  |  |  | 622 |

**P1MT03G1** m³ Excavación de desmontes suelos + Tte a terraplén o vertedero
0 m³ × 4.05 (4.29 con costes indirectos) = 0.00

**P1MT04F** m³ Construcción cama de arena en tuberías
97 m³ × 13.33 (14.13 con costes indirectos) = 1370.61

| Medición | Uds. | Largo | Parcial |
|---|---|---|---|
| desvío provisional | 1 | 97 | 97.00 |
| Total |  |  | 97 |

**P1MT04A** m³ Rellenos localizado con suelos proc. préstamo selec. 33 mm 95%PN
238 m³ × 5.06 (5.36 con costes indirectos) = 1275.68

**P1MT04B** m³ Rellenos localizado con suelos proc. excav 150 mm 95%PN
191 m³ × 2.99 (3.17 con costes indirectos) = 605.47

**P1MT03I** m² Entibación zanjas y pozos blindada o monocodal
475 m² × 9.46 (10.03 con costes indirectos) = 4764.25

| Medición | Uds. | Largo | Parcial |
|---|---|---|---|
| s/ med | 1 | 475 | 475.00 |
| Total |  |  | 475 |

**P1MT06F** m³ Corte junta de diamante apertura de hueco
0 m³ × 83.93 (88.97 con costes indirectos) = 0.00

**P5ARQP-1D** m³ Losa cierre pozo pref DN 1000
0 m³ × 41.39 (43.87 con costes indirectos) = 0.00

**P4RSV1A** ud Sostenimiento cruce sin rep. serv.DN=<500
0 ud × 288.08 (305.36 con costes indirectos) = 0.00

**P4RSV1B** ud Sostenimiento cruce sin rep. serv. grandes: LMT y tub.DN>500
0 ud × 694.04 (735.68 con costes indirectos) = 0.00

**P4RSV2** ud Corte programado servicio aguas
0 ud × 390.09 (413.5 con costes indirectos) = 0.00

**P4RSSFIBC1** m Demolición y gest. residuos conduc. fibrocemento DN<1200
0 m × 46.78 (49.59 con costes indirectos) = 0.00

**P4RSS1A** m Dem, desmont y retirada tubería riego de varios diámetros
0 m × 4.18 (4.43 con costes indirectos) = 0.00

**P4RSS1B** m Dem, desmont y retirada tubería saneam y/o abast DN <=500
0 m × 11.81 (12.52 con costes indirectos) = 0.00

**P4RSS2** m Dem, desmont y retirada tubería saneam y/o abast. DN>300
216 m × 21.31 (22.59 con costes indirectos) = 4879.44

| Medición | Uds. | Largo | Parcial |
|---|---|---|---|
| Tubería de vertido a cauce | 1 | 95 | 95.00 |
| Retirada de dwsvío provisinal | 1 | 121 | 121.00 |
| Total |  |  | 216 |

**P4RSP2** ud Demolición y retirada arqueta pluviales y sumideros
3 ud × 31.96 (33.88 con costes indirectos) = 101.64

| Medición | Uds. | Parcial |
|---|---|---|
| Varios | 3 | 3.00 |
| Total |  | 3 |

**P1MT06D** m³ Demolición pavimento de mezcla bituminosa+tte+canon
0 m³ × 14.07 (14.91 con costes indirectos) = 0.00

**P1MT06C** m² Demolición pavimento hormigón o acerado 40 cm espesor+tte+canon
0 m² × 6.28 (6.66 con costes indirectos) = 0.00

**P1MT06B** m³ Demolición muro en masa o mamposteria+tte+canon
4 m³ × 28.51 (30.22 con costes indirectos) = 120.88

| Medición | Uds. | Largo | Parcial |
|---|---|---|---|
| Varios conexión asrqueta y cruzamiento | 2 | 1.5 | 3.00 |
| Conex. desvío provisional | 1 | 1 | 1.00 |
| Total |  |  | 4 |

**P1MT06A** m³ Demolición muro o losa hormigón armado+tte+canon
5 m³ × 46.51 (49.3 con costes indirectos) = 246.50

| Medición | Uds. | Largo | Parcial |
|---|---|---|---|
| Embocadura de alivio existente | 1 | 5 | 5.00 |
| Total |  |  | 5 |

**P4RSTUB0.3PVC** m Reposición de tubería PVC-315, incl excav+rellenos
0 m × 44.61 (47.29 con costes indirectos) = 0.00

**P4RSTUB0.5PVC** m Reposición de tubería PVC-500, incl excav+rellenos
0 m × 67.72 (71.78 con costes indirectos) = 0.00

**P4RSTUB0.6PVC** m Reposición de tubería PVC-630, incl excav+rellenos
0 m × 77.4 (82.04 con costes indirectos) = 0.00

**P5ARQLD1A** ud Arq. ladrillo 1pie DN1.2m+enfosc+tapa FD H<=2.5m
0 ud × 565.87 (599.82 con costes indirectos) = 0.00

**P5ARQLD1B** Ud Arq. ladrillo 1pie DN1.2m+enfosc+tapa FD H>2.5m y <4.0m
3 Ud × 959.09 (1016.64 con costes indirectos) = 3049.92

| Medición | Uds. | Parcial |
|---|---|---|
| Varios conex-1 | 1 | 1.00 |
| Desvío provisional | 2 | 2.00 |
| Total |  | 3 |

**P5ARQPREF1** ud Arqueta prefabricada 1.0x1.0x2,5+ tapa FD+pates+rellenos
0 ud × 429.86 (455.65 con costes indirectos) = 0.00

**P4PATE01** ud Pate polipropileno
0 ud × 4.57 (4.84 con costes indirectos) = 0.00

**P5ARQPREF2** ud Arqueta prefabricada 1.0x1.0x4.0+ tapa FD+pates+rellenos
0 ud × 918.68 (973.8 con costes indirectos) = 0.00

**P4TAPA60C250** ud Tapa registro fundición, circular Ø 60 cm clase C-250
0 ud × 91.96 (97.48 con costes indirectos) = 0.00

**P4TAPA60D400P** ud Tapa registro PRFV, circular Ø 60 cm o cuadrada clase D-400
0 ud × 84.09 (89.14 con costes indirectos) = 0.00

**P4TAPA60C250A** ud Tapa registro fundición, circular Ø 60 cm clase C-250 acerrojada
0 ud × 133.8 (141.83 con costes indirectos) = 0.00

**P4TAPA60D400A** ud Tapa registro fundición, circular Ø 60 cm clase D-400 acerrojada
0 ud × 148.13 (157.02 con costes indirectos) = 0.00

**P5ARQCONEX** ud Conexión sanemiento y/o pluviales a arqueta/ estruct. exist.+byp
0 ud × 435.57 (461.7 con costes indirectos) = 0.00

**P4RSS3** ud Acometida domiciliaria
0 ud × 360.54 (382.17 con costes indirectos) = 0.00

**P4RSS5A** ud Cegado arqueta o tuberías mediante tape y hormigonado
2 ud × 112.27 (119.01 con costes indirectos) = 238.02

| Medición | Uds. | Parcial |
|---|---|---|
| Varios | 2 | 2.00 |
| Total |  | 2 |

**P4RSS5B** ud Cegado de tuberías con brida ciega cualq. diam.
3 ud × 220.14 (233.35 con costes indirectos) = 700.05

| Medición | Uds. | Parcial |
|---|---|---|
| EDar Guadarranque conexión | 1 | 1.00 |
| Desvío de alivio | 2 | 2.00 |
| Total |  | 3 |

**P3SUM1** ud Sumidero sifónico 30x50
0 ud × 173.43 (183.84 con costes indirectos) = 0.00

**P3SUM2** ud Sumidero sifónico 40x60
3 ud × 182.24 (193.17 con costes indirectos) = 579.51

| Medición | Uds. | Parcial |
|---|---|---|
| Varios afecciones conexiones 1 y 2 | 3 | 3.00 |
| Total |  | 3 |

**P3SUM3** m Sumidero lineal 30 cm de anchura+p.p. canal de recogida
0 m × 55.96 (59.32 con costes indirectos) = 0.00

**P3EDIF101B** m Banda de señalización Ancho: 250 mm PVC
0 m × 26.99 (28.61 con costes indirectos) = 0.00

**P3EDIF.002** m² Enfoscado maestreado y fratasado
0 m² × 14.2 (15.05 con costes indirectos) = 0.00

**P1MT10B1** día Bypass y bombeo gran caudal 90 m3/h
5 día × 73.85 (78.28 con costes indirectos) = 391.40

| Medición | Uds. | Parcial |
|---|---|---|
| Conex. desvío provisional | 5 | 5.00 |
| Total |  | 5 |

**P1MT10B2** día Bypass y bombeo gran caudal 180 m3/h
0 día × 105.2 (111.51 con costes indirectos) = 0.00

| Medición | Largo | Alto | Parcial |
|---|---|---|---|
| Rto tramos largos incl p.p. arquetas+grandes excav. =6- 4m/día |  |  |  |
| 1+745 a 1+910 incl arquetas+ hinca | 0.25 | 165 |  |
| Total |  |  | 0 |

**P1MT10B3** día Bypass y bombeo gran caudal 320 m3/h
0 día × 175.81 (186.36 con costes indirectos) = 0.00

**P1MT10B4** día Bypass y bombeo gran caudal 720 m3/h
0 día × 301.8 (319.91 con costes indirectos) = 0.00

**P1MT10B5** día Bypass y bombeo gran caudal 1080m3/h
0 día × 397.83 (421.7 con costes indirectos) = 0.00

**P1MT10B6** día Bypass y bombeo aguas residuales y pluviales 1800 m3/h
0 día × 597.29 (633.13 con costes indirectos) = 0.00

**P4HG-001A** m³ Hormigón HM-12.5/p/20/IIa
0 m³ × 40.72 (43.16 con costes indirectos) = 0.00

**P4HG-002B** m³ Hormigón HM-20/B/20/IIa Elementos horizontales y verticales
0 m³ × 55.85 (59.2 con costes indirectos) = 0.00

**P1MT08BASEZA1** m³ Zahorra artificial
0 m³ × 10.9 (11.55 con costes indirectos) = 0.00

**P4TUB315PVC** m Tubería PVC D=315 mm SN-8
0 m × 26.55 (28.14 con costes indirectos) = 0.00

**P4TUB500PVC** m Tubería PVC D=500 mm SN-8
0 m × 39.88 (42.27 con costes indirectos) = 0.00

**P3SCDN300** m Salvacuneta dn=300 HA icl. arqueta + zanja+relleno HM-20
0 m × 40.81 (43.26 con costes indirectos) = 0.00

**P3SCDN500** m Salvacuneta dn=500 HA icl. arqueta + zanja+relleno HM-20
0 m × 55.09 (58.4 con costes indirectos) = 0.00

**P1MT03H** m³ Excavación de escollera existente+acopio+post. colocacion
30 m³ × 16.46 (17.45 con costes indirectos) = 523.50

| Medición | Uds. | Largo | Ancho | Alto | Parcial |
|---|---|---|---|---|---|
| Varios vertido alivio existente** | 1 | 5 | 5 | 0.5 | 12.50 |
| Retirada de desvío provisional | 1 | 5 | 7 | 0.5 | 17.50 |
| Total |  |  |  |  | 30 |

**P1MT08ESC100** m³ Escollera 100 Kg careada
0 m³ × 13.56 (14.37 con costes indirectos) = 0.00

**P1MT08ESC150** m³ Escollera 150 Kg careada
12.5 m³ × 14.57 (15.44 con costes indirectos) = 193.00

| Medición | Uds. | Largo | Ancho | Alto | Parcial |
|---|---|---|---|---|---|
| vertido en desvío de alivio ** | 1 | 5 | 5 | 0.5 | 12.50 |
| Total |  |  |  |  | 12.5 |

**P1MT08ESC150H** m³ Escollera 150 Kg hormigonada con HM20
5 m³ × 23.3 (24.7 con costes indirectos) = 123.50

| Medición | Uds. | Largo | Ancho | Alto | Parcial |
|---|---|---|---|---|---|
| Varios vertido alivio | 1 | 5 | 2 | 0.5 | 5.00 |
| Total |  |  |  |  | 5 |

**P1MT08ESC300** m³ Escollera 300 kg careada
0 m³ × 20.41 (21.63 con costes indirectos) = 0.00

**P1MT08ESC300H** m³ Escollera 300 Kg hormigonada con HM20
0 m³ × 30.23 (32.04 con costes indirectos) = 0.00

**P1MT08ESC500** m³ Escollera 500 kg careada
0 m³ × 25.66 (27.2 con costes indirectos) = 0.00

**P1MT08ESC500H** m³ Escollera 500 Kg hormigonada con HM20
0 m³ × 34.01 (36.05 con costes indirectos) = 0.00

**P1MT08GTX-002** m² Geotextil Geotesant-295gr/m2
35 m² × 1.69 (1.79 con costes indirectos) = 62.65

| Medición | Uds. | Largo | Ancho | Parcial |
|---|---|---|---|---|
| Vertido alivio | 1 | 7 | 5 | 35.00 |
| Total |  |  |  | 35 |

**P4TUB80HA135** m Tubería hormigón armado junta elastomérica 135 Ø800
122 m × 80.29 (85.11 con costes indirectos) = 10383.42

| Medición | Uds. | Largo | Parcial |
|---|---|---|---|
| Desvío provisional | 1 | 122 | 122.00 |
| Total |  |  | 122 |

**P4HG-002A** m³ Hormigón HL-150/P/20 Elementos horizontales y verticales
4.2 m³ × 46.19 (48.96 con costes indirectos) = 205.63

| Medición | Uds. | Parcial |
|---|---|---|
| Obra de certido | 4.2 | 4.20 |
| Total |  | 4.2 |

**P4HG-002C** m³ Hormigón HM-20/B/20/III y IV-Qb SR horizontales y verticales
0 m³ × 57.65 (61.11 con costes indirectos) = 0.00

**P4HG-004A2H** m³ Hormigón HA-30/B/20/IV+Qb+SR soleras, cimentaciones, forjados
12.9 m³ × 77.3 (81.94 con costes indirectos) = 1057.03

| Medición | Uds. | Largo | Parcial |
|---|---|---|---|
| Solera | 1 | 6 | 6.00 |
| Muros | 1 | 6.9 | 6.90 |
| Total |  |  | 12.9 |

**P4HG-004A2V** m³ Hormigón HA-30/B/20/IV+Qb SR muros, alzados, pilares y vigas
2.6 m³ × 84.97 (90.07 con costes indirectos) = 234.18

| Medición | Uds. | Largo | Parcial |
|---|---|---|---|
| Muros | 1 | 2.6 | 2.60 |
| Total |  |  | 2.6 |

**P4ETT-002** kg Acero B-500-S
1085 kg × 1.32 (1.4 con costes indirectos) = 1519.00

| Medición | Uds. | Largo | Alto | Parcial |
|---|---|---|---|---|
| Cuantía 58 kg/m3 | 1 | 12.9 | 70 | 903.00 |
|  | 1 | 2.6 | 70 | 182.00 |
| Total |  |  |  | 1085 |

**P4ETT-004A-E2** m² Encof/desenc. muros y paramentos RECTOS y VISTOS
27.6 m² × 20.86 (22.11 con costes indirectos) = 610.24

| Medición | Uds. | Largo | Ancho | Alto | Parcial |
|---|---|---|---|---|---|
| alzados muros | 2 | 3 |  | 2 |  |
|  | 2 | 3 |  | 2 |  |
| tape cierre | 1 | 2 | 1.8 |  |  |
| Tapes y varios |  | 27.6 |  |  |  |
| Total |  |  |  |  | 27.6 |

**P4ETT-004E-E1** m² Encof/desenc. Cimientos OCULTOS
18 m² × 13.55 (14.36 con costes indirectos) = 258.48

| Medición | Uds. | Largo | Alto | Parcial |
|---|---|---|---|---|
| cimientos | 1 | 20 | 0.5 | 10.00 |
| Zapatas | 1 | 5 | 0.5 | 2.50 |
|  | 1 | 5 | 0.5 | 2.50 |
| Zapatas | 1 | 3 | 0.5 | 1.50 |
|  | 1 | 3 | 0.5 | 1.50 |
| Total |  |  |  | 18 |

###### A1.2.4.13.4 R.S. CERRAMIENTOS (SR) (20/07/2005)
Importe: 2931.08

**P1MT06K** m² Demolición muro bloque o ladrillo
0 m² × 4.89 (5.18 con costes indirectos) = 0.00

**P1MT06B** m³ Demolición muro en masa o mamposteria+tte+canon
72.4 m³ × 28.51 (30.22 con costes indirectos) = 2187.93

| Medición | Uds. | Largo | Ancho | Alto | Parcial |
|---|---|---|---|---|---|
| Cimiento cerramiento | 1 | 181 | 0.5 | 0.8 | 72.40 |
| Total |  |  |  |  | 72.4 |

**P5CERRAM0D** m Reposición de cerramiento muro mampuesto
0 m × 53.04 (56.22 con costes indirectos) = 0.00

**P5MAMP1** m³ Mampostería ordinaria piedra caliza/pizarra/granito en muros
0 m³ × 65.41 (69.33 con costes indirectos) = 0.00

**P5CERRAM0A** m Desmontaje de cerramiento metálico, vallado y barandillas.
181.7 m × 3.86 (4.09 con costes indirectos) = 743.15

| Medición | Uds. | Largo | Parcial |
|---|---|---|---|
| Cerramiento exterior afectado por tanque | 1 | 161.7 | 161.70 |
| Cerramiento afectado por acometida eléctrica | 1 | 20 | 20.00 |
| Total |  |  | 181.7 |

**P5CERRAM1** m Cerramiento tipo-1 malla electrosold+ murete 0.80x0.35+ciment.
0 m × 88.71 (94.03 con costes indirectos) = 0.00

**P5CERRAM2** m Cerramiento tipo-2 Valla de D/T metálica
0 m × 23.88 (25.31 con costes indirectos) = 0.00

**P5CERRAM4** m Cerramiento tipo-4 ganadero
0 m × 6.27 (6.65 con costes indirectos) = 0.00

**P5CERRAM2B** m Cerramiento reja tubo metálica+ murete hormigón HA25+ciment. 2m
0 m × 95.47 (101.2 con costes indirectos) = 0.00

**P3EDIF012B** m² Fab. Bloq. split 40x20x20 dos caras color
0 m² × 33.28 (35.28 con costes indirectos) = 0.00

**P4HG-002B** m³ Hormigón HM-20/B/20/IIa Elementos horizontales y verticales
0 m³ × 55.85 (59.2 con costes indirectos) = 0.00

**P4ETT-002** kg Acero B-500-S
0 kg × 1.32 (1.4 con costes indirectos) = 0.00

**P5PUERTA1A** ud Puerta metálica 1 hoja 2.1x0.9+pint
0 ud × 139.21 (147.56 con costes indirectos) = 0.00

**P5PUERTA1B** ud Puerta metálica 2 hoja x2,0x3.0m acero galvanizado+pint
0 ud × 589.55 (624.92 con costes indirectos) = 0.00

**P5DESMMOB01** ud Desmontaje y reposición mobiliario urbano+cimentación
0 ud × 114.46 (121.33 con costes indirectos) = 0.00

###### A1.2.4.13.5 R.S. ALUMBRADO (SR) (31/01/2000)
Importe: 3811.32

**P5ELEC03ALUMB** ud Pyto. tramitación alumbrado público+tasas conexión
0 ud × 763.8 (809.63 con costes indirectos) = 0.00

**P5ELEBTALUMB** Ud Legalización de alumbrado público+OCA´s
0 Ud × 467.83 (495.9 con costes indirectos) = 0.00

**P4RSV1D** m Demolición y retirada de conductos y cableados inst. subterranea
60 m × 4.56 (4.83 con costes indirectos) = 289.80

| Medición | Uds. | Largo | Parcial |
|---|---|---|---|
| Alumbrado | 1 | 60 | 60.00 |
| Total |  |  | 60 |

**P4RSV1A** ud Sostenimiento cruce sin rep. serv.DN=<500
0 ud × 288.08 (305.36 con costes indirectos) = 0.00

**P4RSV1B** ud Sostenimiento cruce sin rep. serv. grandes: LMT y tub.DN>500
0 ud × 694.04 (735.68 con costes indirectos) = 0.00

**P5ELECFAR01A** Ud Desmontaje y montaje columnas H<8.0m. aprovechando base+arq+tt
4 Ud × 120.68 (127.92 con costes indirectos) = 511.68

| Medición | Uds. | Parcial |
|---|---|---|
| Afección conex-1 | 4 | 4.00 |
| Total |  | 4 |

**P5ELECFAR02A** ud Desmontaje y post. montaje farolas H<8.0m + base+ arqu+TT
2 ud × 333.13 (353.12 con costes indirectos) = 706.24

| Medición | Uds. | Parcial |
|---|---|---|
| Afección por entibación** | 2 | 2.00 |
| Total |  | 2 |

**P5ELECFAR01B** Ud Desmontaje y montaje columnas H>8.0m. aprovechando base+arq+tt
0 Ud × 143.18 (151.77 con costes indirectos) = 0.00

**P5ELECFAR02B** ud Desmontaje y post. montaje farolas H>8.0m + base+ arqu+TT
0 ud × 357.96 (379.44 con costes indirectos) = 0.00

**P5ELECFAR05** ud Columna 8m+ brazo150w led
0 ud × 891.96 (945.48 con costes indirectos) = 0.00

**P35RALUM02** m Canaliz alumbrado conducto Ø90 mm+tendido línea elec.4x6mm2+TT
0 m × 18.63 (19.75 con costes indirectos) = 0.00

**P5ELE110X4** m Can. cama arena PVC 110x4 (calzadas) 0.4x1.0m
60 m × 19.24 (20.39 con costes indirectos) = 1223.40

| Medición | Uds. | Largo | Parcial |
|---|---|---|---|
| Alumbrado | 1 | 60 | 60.00 |
| Total |  |  | 60 |

**P5ELE90X1** m Can.tubo cam arena PVC 90x1 (calzadas) 0.4x1.0m
0 m × 7.13 (7.56 con costes indirectos) = 0.00

**P5ELE90X2** m Can. cama arena PVC 90x2 (calzadas) 0.4x1.0m
0 m × 8.1 (8.59 con costes indirectos) = 0.00

**P5ELECCGB1** Ud Centro de mando alumbrado público+protecciones+TT+tramitac.
0 Ud × 1011.45 (1072.14 con costes indirectos) = 0.00

**P5ARQLD6** ud Arqueta de registro 40x40x50 1/2 tapa FD
8 ud × 59.29 (62.85 con costes indirectos) = 502.80

| Medición | Uds. | Parcial |
|---|---|---|
| VArios alumbrado | 8 | 8.00 |
| Total |  | 8 |

**P5ARQLD4B** Ud Arqueta de registro 60x60x60 1/2 tapa FD
0 Ud × 112.93 (119.71 con costes indirectos) = 0.00

**P5ELE40PVC** m tubo. eléctricidad Polímero term libre de halógenos ríg M40
0 m × 1.58 (1.67 con costes indirectos) = 0.00

**P35RALUM03** m Realización de conexiónes tipo M3
0 m × 42 (44.52 con costes indirectos) = 0.00

**P5ELEM4X2.5TT** m Manguera electrica 4 x 2.5 + TT2.5 mm2 Cu
0 m × 4.89 (5.18 con costes indirectos) = 0.00

**P5ELEM4X1.5TT** m Manguera electrica 4 x 1.5 + TT1.5 mm2 Cu
0 m × 4.44 (4.71 con costes indirectos) = 0.00

**P5ELEM4X6TT** m Manguera electrica 4 x 6 + TT6 mm2 Cu
60 m × 8.06 (8.54 con costes indirectos) = 512.40

| Medición | Uds. | Largo | Parcial |
|---|---|---|---|
| Tendido alumbrado | 1 | 60 | 60.00 |
| Total |  |  | 60 |

**P5ELETT1** ud Toma tierra alumbrado público con placa en arq.
1 ud × 61.32 (65 con costes indirectos) = 65.00

| Medición | Uds. | Parcial |
|---|---|---|
| Varios | 1 | 1.00 |
| Total |  | 1 |

**P5ELETT2** ud Toma de tierra independiente con pica 200/14.3 Fe+Cu+arq. visita
0 ud × 87.83 (93.1 con costes indirectos) = 0.00

###### A1.2.4.13.6 R.S. FUNCIONAL EDAR (SR) (26/06/2013)
Importe: 44323

**P4RSEDAR1A** ud Localización y sostenimiento servicios EDAR Guadacorte
0 ud × 6983.8 (7402.83 con costes indirectos) = 0.00

**P4RSEDAR1B** ud Localización y sostenimiento servicios EDAR S. Roque
1 ud × 5237.85 (5552.12 con costes indirectos) = 5552.12

**P4RSEDAR1C** ud Localización y sostenimiento servicios EDAR S. Guadarranque
1 ud × 2793.52 (2961.13 con costes indirectos) = 2961.13

**P4RSEDAR2A** ud Reposición de líneas y conductos afectados EDAR Guadacorte
0 ud × 1702.58 (1804.73 con costes indirectos) = 0.00

**P4RSEDAR2B** ud Reposición de líneas y conductos afectados EDAR S. Roque
1 ud × 3136.33 (3324.51 con costes indirectos) = 3324.51

**P4RSEDAR2C** ud Reposición de líneas y conductos afectados EDAR S. Guadarranque
1 ud × 4659.69 (4939.27 con costes indirectos) = 4939.27

**P4RSEDAR3C** ud Retirada y reposición temporal de cuadros eléctricos EDAR Guadar
1 ud × 6272.67 (6649.03 con costes indirectos) = 6649.03

**P4RSEDAR4C** ud Retirada y rep de instalac. de tratamiento de fangos EDAR Guadar
1 ud × 19714.09 (20896.94 con costes indirectos) = 20896.94

##### A1.2.4.14 DEMOLICIÓN Y ADECUACIÓN EDAR EXISTENTE (SR) (14/06/2005)
Importe: 173468.37

**P-102AMB-PL01** m² Preparación del terreno y laboreo mecánico
6032 m² × 0.18 (0.19 con costes indirectos) = 1146.08

| Medición | Uds. | Largo | Parcial |
|---|---|---|---|
| Zona densa prox. a río | 1 | 640 | 640.00 |
| Zona afectada exterior y expr. temporal libre | 1 | 2050 | 2050.00 |
| Hueco rellenos de demoliciones |  |  |  |
| EDAR SAN ROQUE |  |  |  |
| Pretratamiento+biológico | 1 | 1182 | 1182.00 |
| EDif. control | 1 | 680 | 680.00 |
| Decantación+arqueta de salida | 1 | 540 | 540.00 |
| ERAs | 1 | 140 | 140.00 |
| EDAR GUADACRRANQUE | 1 | 800 | 800.00 |
| Total |  |  | 6032 |

**P-102AMBPL12** m² Formación cesped rústico<5000 m2
6032 m² × 1.71 (1.81 con costes indirectos) = 10917.92

| Medición | Uds. | Largo | Parcial |
|---|---|---|---|
| Zona densa prox. a río | 1 | 640 | 640.00 |
| Zona afectada exterior y expr. temporal libre | 1 | 2050 | 2050.00 |
| Hueco rellenos de demoliciones |  |  |  |
| EDAR SAN ROQUE |  |  |  |
| Pretratamiento+biológico | 1 | 1182 | 1182.00 |
| EDif. control | 1 | 680 | 680.00 |
| Decantación+arqueta de salida | 1 | 540 | 540.00 |
| ERAs | 1 | 140 | 140.00 |
| EDAR GUADACRRANQUE | 1 | 800 | 800.00 |
| Total |  |  | 6032 |

**P1MT03B1** m³ Excavación localizadas medio-duro+agotam+Tte vertedero
0 m³ × 3.86 (4.09 con costes indirectos) = 0.00

**P1MT03G1** m³ Excavación de desmontes suelos + Tte a terraplén o vertedero
80 m³ × 4.05 (4.29 con costes indirectos) = 343.20

| Medición | Uds. | Largo | Parcial |
|---|---|---|---|
| Varios EDAR S. Roque | 1 | 80 | 80.00 |
| Afectado por las demoliciones |  |  |  |
| Total |  |  | 80 |

**P1MT05A** m³ Formación de terraplén suelo adecuado préstamo 95% PN
2874.5 m³ × 3.59 (3.81 con costes indirectos) = 10951.85

| Medición | Uds. | Largo | Ancho | Alto | Parcial |
|---|---|---|---|---|---|
| Hueco rellenos de demoliciones |  |  |  |  |  |
| EDAR SAN ROQUE |  |  |  |  |  |
| Pretratamiento | 1 | 38 |  | 2.5 | 95.00 |
| Rellenos y varios | 1 | 20 |  | 0.4 | 8.00 |
| Biológico |  |  |  |  |  |
| Losa | 1 | 340 |  | 2.5 | 850.00 |
| decantador |  |  |  |  |  |
| Solera | 1 | 172 |  | 2.5 | 430.00 |
| Arqueta de salida | 1 | 40 |  | 3 | 120.00 |
| Eras | 1 | 143 |  | 1 | 143.00 |
| EDAR GUADARRANQUE |  |  |  |  |  |
| Pretratamiento y biológico | 1 | 250 |  | 1.5 | 375.00 |
| Losas y soleras | 1 | 20 |  | 1 | 20.00 |
| Pozos de conexiones | 1 | 2.5 | 3.5 |  | 8.75 |
| decantación | 1 | 100 |  | 2.5 | 250.00 |
| Arquetas , rellenos y otros | 0.25 | 2299 |  |  | 574.75 |
| Se incluye rellenos de sobreanchos |  |  |  |  |  |
| Total |  |  |  |  | 2874.5 |

**P1MT08BASEZA1** m³ Zahorra artificial
24 m³ × 10.9 (11.55 con costes indirectos) = 277.20

| Medición | Uds. | Largo | Alto | Parcial |
|---|---|---|---|---|
| Pavimento a reponer | 1 | 80 | 0.3 | 24.00 |
| Total |  |  |  | 24 |

**P4RSSLIMP1A** Ud Proyecto de demolición de EDAR, tasas y permisos
1 Ud × 3763.6 (3989.42 con costes indirectos) = 3989.42

**P1MT06H** m3 Demolición edific. medios mecánicos
369 m3 × 12.67 (13.43 con costes indirectos) = 4955.67

| Medición | Uds. | Largo | Alto | Parcial |
|---|---|---|---|---|
| Edificio EDAR s. Roque | 1 | 82 | 4.5 | 369.00 |
| Total |  |  |  | 369 |

**P1MT06A** m³ Demolición muro o losa hormigón armado+tte+canon
2000.61 m³ × 46.51 (49.3 con costes indirectos) = 98630.07

| Medición | Uds. | Largo | Ancho | Alto | Parcial |
|---|---|---|---|---|---|
| EDAR SAN ROQUE |  |  |  |  |  |
| Pretratamiento | 1 | 38 |  | 0.5 | 19.00 |
|  | 1 | 37 | 0.4 | 2.5 | 37.00 |
|  | 1 | 3 | 0.4 | 2.5 | 3.00 |
| Rellenos y varios | 1 | 20 |  | 0.4 | 8.00 |
| Biológico |  |  |  |  |  |
| Losa | 1 | 340 | 0.6 |  | 204.00 |
| Pasarela | 1 | 35 | 0.45 |  | 15.75 |
| Muros | 1 | 74 | 0.45 | 4 | 133.20 |
|  | 2 | 12 | 0.5 |  | 12.00 |
|  | 1 | 50 | 0.5 | 4 | 100.00 |
| decantador |  |  |  |  |  |
| Solera | 1 | 172 |  | 0.6 | 103.20 |
|  | 1 | 172 | 0.5 | 3.5 | 301.00 |
|  | 1 | 6 |  | 3.5 | 21.00 |
| Arqueta de salida | 1 | 40 |  | 0.6 | 24.00 |
|  | 1 | 27 | 3 | 0.4 | 32.40 |
|  | 7 | 3.2 | 3 | 0.25 | 16.80 |
| Eras | 1 | 143 |  | 0.4 | 57.20 |
|  | 1 | 54 | 0.4 | 1.5 | 32.40 |
| EDAR GUADARRANQUE |  |  |  |  |  |
| Pretratamiento y biológico | 1 | 250 |  | 0.6 | 150.00 |
|  | 1 | 76 | 0.5 | 4 | 152.00 |
|  | 4 | 5 | 0.5 | 4 | 40.00 |
|  | 3 | 3 | 0.5 | 4 | 18.00 |
| Losas y soleras | 1 | 20 |  | 0.4 | 8.00 |
| Pozos de conexiones | 1 | 2.5 | 3.5 | 0.3 | 2.63 |
| Pasarelas | 2 | 13 |  | 0.5 | 13.00 |
| decantación | 1 | 100 |  | 0.6 | 60.00 |
|  | 1 | 35 | 0.5 | 3.5 | 61.25 |
|  | 1 | 17.7 | 0.5 | 3.5 | 30.98 |
|  | 1 | 17 | 0.6 |  | 10.20 |
|  | 1 | 3 | 0.4 |  | 1.20 |
| Arquetas , rellenos y otros | 0.2 | 1667 |  |  | 333.40 |
| Total |  |  |  |  | 2000.61 |

**P1MT06B** m³ Demolición muro en masa o mamposteria+tte+canon
103.75 m³ × 28.51 (30.22 con costes indirectos) = 3135.33

| Medición | Uds. | Largo | Alto | Parcial |
|---|---|---|---|---|
| Bordillos interior EDAR Guadarranque | 1 | 125 | 0.25 | 31.25 |
| Varios bordillos EDAR S. Roque |  |  |  |  |
| Pretratamiento | 1 | 20 | 0.25 | 5.00 |
| Biológico | 1 | 30 | 0.25 | 7.50 |
| Decantación | 1 | 30 |  | 30.00 |
| Varios hormigones masa rellenos | 1 | 30 |  | 30.00 |
| Total |  |  |  | 103.75 |

**P1MT06C** m² Demolición pavimento hormigón o acerado 40 cm espesor+tte+canon
80 m² × 6.28 (6.66 con costes indirectos) = 532.80

| Medición | Uds. | Largo | Parcial |
|---|---|---|---|
| Nota. en el capítulo de Rep. Serv |  |  |  |
| se incluye la reposición de pavimentos |  |  |  |
| afectados por la conexiones |  |  |  |
| A continuación se incluye los afectados por la demolición |  |  |  |
| EDAR Guadarranque ( incluido en cual conex-2) |  |  |  |
| EDAR S. Roque Biológico y decantador | 1 | 80 | 80.00 |
| Total |  |  | 80 |

**P1MT06D** m³ Demolición pavimento de mezcla bituminosa+tte+canon
70 m³ × 14.07 (14.91 con costes indirectos) = 1043.70

| Medición | Uds. | Largo | Parcial |
|---|---|---|---|
| Nota. en el capítulo de Rep. Serv |  |  |  |
| se incluye la reposición de pavimentos |  |  |  |
| afectados por la conexiones |  |  |  |
| A continuación se incluye los afectados por la demolición |  |  |  |
| EDAR Guadarranque ( incluido en cual conex-2) |  |  |  |
| EDAR S. Roque Biológico y decantador** | 1 | 70 | 70.00 |
| Total |  |  | 70 |

**P4RSSLIMP7A** Ud Limpieza y retirada de fangos EDAR Los Barrios
1 Ud × 5892.4 (6245.94 con costes indirectos) = 6245.94

**P4RSSLIMP7B** Ud Limpieza y retirada de fangos EDAR Guadacorte
0 Ud × 6115.2 (6482.11 con costes indirectos) = 0.00

**P4RSSLIMP7C** Ud Limpieza y retirada de fangos EDAR S. Roque
0 Ud × 4076.8 (4321.41 con costes indirectos) = 0.00

**P4RSSLIMP7D** Ud Limpieza y retirada de fangos EDAR S. Guadarranque
0 Ud × 2946.2 (3122.97 con costes indirectos) = 0.00

**P4RSSLIMP7E** Ud Limpieza y retirada de fangos EDAR Carteya
0 Ud × 1301.9 (1380.01 con costes indirectos) = 0.00

**P4RSSLIMP8A** Ud Limpieza, retirada, y desmontaje equipos EDAR los Barrios
1 Ud × 5675.2 (6015.71 con costes indirectos) = 6015.71

**P4RSSLIMP8B** Ud Limpieza, retirada, y desmontaje equipos EDAR los Guadacorte
0 Ud × 6212.86 (6585.63 con costes indirectos) = 0.00

**P4RSSLIMP8C** Ud Limpieza, retirada, y desmontaje equipos EDAR S. Roque
0 Ud × 4510.28 (4780.9 con costes indirectos) = 0.00

**P4RSSLIMP8D** Ud Limpieza, retirada, y desmontaje equipos EDAR Guadarranque
0 Ud × 4124.94 (4372.44 con costes indirectos) = 0.00

**P4RSSLIMP8E** Ud Limpieza, retirada, y desmontaje equipos EDAR Carteya
0 Ud × 1705.48 (1807.81 con costes indirectos) = 0.00

**P4RSSLIMP9A** Ud Limpieza, retirada, y desmontaje instalac electric EDAR Los Barr
1 Ud × 4568.37 (4842.47 con costes indirectos) = 4842.47

**P4RSSLIMP9B** Ud Limpieza, retirada, y desmontaje instalac electric EDAR Guadacor
0 Ud × 4837.19 (5127.42 con costes indirectos) = 0.00

**P4RSSLIMP9C** Ud Limpieza, retirada, y desmontaje instalac electric EDAR S. Roque
0 Ud × 3941.1 (4177.57 con costes indirectos) = 0.00

**P4RSSLIMP9D** Ud Limpieza, retirada, y desmontaje instalac electric EDAR Guadarra
0 Ud × 3582.66 (3797.62 con costes indirectos) = 0.00

**P4RSSLIMP9E** Ud Limpieza, retirada, y desmontaje instalac electric EDAR Carteya
0 Ud × 1521.65 (1612.95 con costes indirectos) = 0.00

**P4RSSLIMP10A** Ud Limpieza, retirada, y desmontaje conducciones EDAR Los Barr
1 Ud × 5733.29 (6077.29 con costes indirectos) = 6077.29

**P4RSSLIMP10B** Ud Limpieza, retirada, y desmontaje conducciones EDAR Guadacorte
0 Ud × 5760.19 (6105.8 con costes indirectos) = 0.00

**P4RSSLIMP10C** Ud Limpieza, retirada, y desmontaje conducciones EDAR San Roque
0 Ud × 5580.97 (5915.83 con costes indirectos) = 0.00

**P4RSSLIMP10D** Ud Limpieza, retirada, y desmontaje conducciones EDAR Guadarranque
0 Ud × 4595.27 (4870.99 con costes indirectos) = 0.00

**P4RSSLIMP10E** Ud Limpieza, retirada, y desmontaje conducciones EDAR Carteya
0 Ud × 1548.55 (1641.46 con costes indirectos) = 0.00

**P4RSSFIBC1** m Demolición y gest. residuos conduc. fibrocemento DN<1200
180 m × 46.78 (49.59 con costes indirectos) = 8926.20

| Medición | Uds. | Largo | Parcial |
|---|---|---|---|
| Provisión tuberías fibrocemento | 1 | 180 | 180.00 |
| Total |  |  | 180 |

**P4RSS5A** ud Cegado arqueta o tuberías mediante tape y hormigonado
40 ud × 112.27 (119.01 con costes indirectos) = 4760.40

| Medición | Uds. | Parcial |
|---|---|---|
| Varios rellenos hormigonados | 40 | 40.00 |
| Total |  | 40 |

**P5MBS12.5** m² MB 5cm AC16 surf D BC60/70 + emulsión ECI o ECR 100kg/m2
80 m² × 6.07 (6.43 con costes indirectos) = 514.40

| Medición | Uds. | Largo | Parcial |
|---|---|---|---|
| Pavimento a reponer | 1 | 80 | 80.00 |
| Total |  |  | 80 |

**P5MBS20.7** m² MB 7 cm AC22 bin S BC50/70 + emulsión ECI o ECR 100kg/m2
24 m² × 6.4 (6.78 con costes indirectos) = 162.72

| Medición | Uds. | Largo | Alto | Parcial |
|---|---|---|---|---|
| Pavimento a reponer | 1 | 80 | 0.3 | 24.00 |
| Total |  |  |  | 24 |

#### A1.2.5. EBAR CARTEYA (31/01/2000)
Importe: 214665.26

##### A1.2.5.1. TRABAJOS PREVIOS (Cy) (25/05/2017)
Importe: 6447

**P1MT06A** m³ Demolición muro o losa hormigón armado+tte+canon
2.25 m³ × 46.51 (49.3 con costes indirectos) = 110.93

| Medición | Uds. | Largo | Ancho | Alto | Parcial |
|---|---|---|---|---|---|
| Apertura de hueco en losa, para conexionado de tubería | 1 | 15 | 0.5 | 0.3 | 2.25 |
| Total |  |  |  |  | 2.25 |

**P1MT06B** m³ Demolición muro en masa o mamposteria+tte+canon
1 m³ × 28.51 (30.22 con costes indirectos) = 30.22

| Medición | Uds. | Largo | Parcial |
|---|---|---|---|
| Varios cimentaciones | 1 | 1 | 1.00 |
| Total |  |  | 1 |

**P1MT06K** m² Demolición muro bloque o ladrillo
1 m² × 4.89 (5.18 con costes indirectos) = 5.18

| Medición | Uds. | Largo | Parcial |
|---|---|---|---|
| Varios | 1 | 1 | 1.00 |
| Total |  |  | 1 |

**P1MT06C** m² Demolición pavimento hormigón o acerado 40 cm espesor+tte+canon
0 m² × 6.28 (6.66 con costes indirectos) = 0.00

**P1MT06D** m³ Demolición pavimento de mezcla bituminosa+tte+canon
0 m³ × 14.07 (14.91 con costes indirectos) = 0.00

**P1MT06H** m3 Demolición edific. medios mecánicos
0 m3 × 12.67 (13.43 con costes indirectos) = 0.00

**P4RSSLIMP8F** Ud Desmontaje equipos e instalaciones EBAR Carteya (25/05/2017)
1 Ud × 5944.03 (6300.67 con costes indirectos) = 6300.67
Desmontaje completo de instalaciones existentes a ser repuestas en la EBAR de Carteya (equipos electromecánicos (grupos, valvulería, tuberías, ..), cuadros e instalaciones eléctricas y elementos auxiliares (Rejas, ...)), incluyendo desmontaje en fases intermendias y sucesivas solapadas con la instalación nueva, desplazamientos temporales, material auxiliar necesario para el mantenimiento de las instalaciones en servicio, la carga, transporte a vertedero autorizado y canon de vertido realizado por gestor autorizado. Unidad totalmente terminada y completa.

| Código | Ud | Descripción | Rendimiento | Precio | Importe |
|---|---|---|---|---|---|
| OTRO-CANON1 | m³ | Canon vertido+clasif.residuos+RCD (excav o demolic) | 15 | 2.69 | 40.35 |
| OTRO-CANON3 | m³ | Canon tratamiento residuos peligroso | 2 | 5.93 | 11.86 |
| OTRO-CANON4 | m³ | Canon distinto de excav. y demolic | 30 | 2.24 | 67.20 |
| OTROS-LIMP8F | Ud | Retirada, carga, tte y gest equipos e instalaciones EBAR Carteya (12/05/2020) | 1 | 5824.62 | 5824.62 |
|  |  | Total |  |  | 5944.03 |

##### A1.2.5.2. ESTRUCTURA DE HORMIGÓN (Cy) (28/06/2004)
Importe: 3072.61

**P1MT06E** m² Corte junta diamante y apertura hueco.
0 m² × 68.57 (72.68 con costes indirectos) = 0.00

**P0TP0ST080** ud Apertura de hueco en hormigón DN80
2 ud × 205.74 (218.08 con costes indirectos) = 436.16

| Medición | Uds. | Largo | Parcial |
|---|---|---|---|
| Paso cableados y varios | 1 | 2 | 2.00 |
| Total |  |  | 2 |

**P0TP0ST160** ud Apertura de hueco en hormigón DN160
2 ud × 267.54 (283.59 con costes indirectos) = 567.18

| Medición | Uds. | Largo | Parcial |
|---|---|---|---|
| Paso tubos | 1 | 2 | 2.00 |
| Total |  |  | 2 |

**P0TP0ST200** ud Apertura de hueco en hormigón DN200
0 ud × 349.81 (370.8 con costes indirectos) = 0.00

**P0TP0ST250** ud Apertura de hueco en hormigón DN250
0 ud × 363.33 (385.13 con costes indirectos) = 0.00

**P0TP0ST300** ud Apertura de hueco en hormigón DN300
0 ud × 400.08 (424.08 con costes indirectos) = 0.00

**P4HG-001A** m³ Hormigón HM-12.5/p/20/IIa
0 m³ × 40.72 (43.16 con costes indirectos) = 0.00

**P4HG-001B** m³ Hormigón HM-12.5/p/20/IV
0 m³ × 42.55 (45.1 con costes indirectos) = 0.00

**P4HG-002A** m³ Hormigón HL-150/P/20 Elementos horizontales y verticales
0 m³ × 46.19 (48.96 con costes indirectos) = 0.00

**P4HG-002B** m³ Hormigón HM-20/B/20/IIa Elementos horizontales y verticales
0 m³ × 55.85 (59.2 con costes indirectos) = 0.00

**P4HG-002C** m³ Hormigón HM-20/B/20/III y IV-Qb SR horizontales y verticales
0 m³ × 57.65 (61.11 con costes indirectos) = 0.00

**P4HG-003AHV** m³ Hormigón HA-25/B/20/IIa horizontales y verticales
0 m³ × 60.54 (64.17 con costes indirectos) = 0.00

**P4HG-004AHV** m³ Hormigón HA-30/B/20/IIIa horizontales y verticales
0 m³ × 73.09 (77.48 con costes indirectos) = 0.00

**P4HG-004A2H** m³ Hormigón HA-30/B/20/IV+Qb+SR soleras, cimentaciones, forjados
2.5 m³ × 77.3 (81.94 con costes indirectos) = 204.85

| Medición | Uds. | Largo | Ancho | Alto | Parcial |
|---|---|---|---|---|---|
| Varios dados soportes | 2 | 0.5 | 0.5 | 0.5 | 0.25 |
| reposición de losa paso tubería | 1 | 15 | 0.5 | 0.3 | 2.25 |
| Total |  |  |  |  | 2.5 |

**P4HG-004A2V** m³ Hormigón HA-30/B/20/IV+Qb SR muros, alzados, pilares y vigas
0 m³ × 84.97 (90.07 con costes indirectos) = 0.00

**P4ETT-004E-E1** m² Encof/desenc. Cimientos OCULTOS
2 m² × 13.55 (14.36 con costes indirectos) = 28.72

| Medición | Uds. | Largo | Ancho | Parcial |
|---|---|---|---|---|
| Varios soportes | 2 | 2 | 0.5 | 2.00 |
| Total |  |  |  | 2 |

**P4ETT-004A-E2** m² Encof/desenc. muros y paramentos RECTOS y VISTOS
0 m² × 20.86 (22.11 con costes indirectos) = 0.00

**P4ETT-004C-E2** m² Encof/desenc. muros y paramentos CURVOS y VISTOS
0 m² × 23.4 (24.8 con costes indirectos) = 0.00

**P4CIMBRA** m³ Aparente cimbra
0 m³ × 19.43 (20.6 con costes indirectos) = 0.00

**P4ETT-002** kg Acero B-500-S
138 kg × 1.32 (1.4 con costes indirectos) = 193.20

| Medición | Uds. | Largo | Ancho | Alto | Parcial |
|---|---|---|---|---|---|
| Varios losa #12/20 | 2 | 15 | 0.5 | 9.2 | 138.00 |
| Total |  |  |  |  | 138 |

**P4PERN32** Ud Barra de anclaje acero Ø32 mm.fij. res. epoxy
0 Ud × 14.22 (15.07 con costes indirectos) = 0.00

**P4PERN20** Ud Barra de anclaje acero Ø20 mm.fij. res. epoxy
0 Ud × 8.14 (8.63 con costes indirectos) = 0.00

**P4PERN16** Ud Barra de anclaje acero Ø16 mm.fij. res. epoxy
8 Ud × 6.77 (7.18 con costes indirectos) = 57.44

| Medición | Uds. | Largo | Parcial |
|---|---|---|---|
| Varios conectores anclajes | 2 | 4 | 8.00 |
| Total |  |  | 8 |

**P4PERN12** Ud Barra de anclaje acero Ø12 mm.fij. res. epoxy
150 Ud × 4.12 (4.37 con costes indirectos) = 655.50

| Medición | Uds. | Largo | Ancho | Parcial |
|---|---|---|---|---|
| Anclajes losa | 2 | 15 | 5 | 150.00 |
| Total |  |  |  | 150 |

**P4PALV15** m² Forjado losa alveolar. 0.15/1,2 m.+5c.compr.
0 m² × 40.62 (43.06 con costes indirectos) = 0.00

**P4PALV20** m² Forjado losa alveolar. 0.20/1,2 m.+5c.compr.
0 m² × 45.73 (48.47 con costes indirectos) = 0.00

**P4PALV25** m² Forjado losa alveolar. 0.25/1,2 m.+5c.compr.
0 m² × 47.52 (50.37 con costes indirectos) = 0.00

**P4PALV32** m² Forjado losa alveolar. 0.32/1,2 m.+5c.comp
0 m² × 50.33 (53.35 con costes indirectos) = 0.00

**P4NEOP3** dm3 Neopreno apoyo elementos estructurales
0 dm3 × 31.14 (33.01 con costes indirectos) = 0.00

**P4NEOP1** m Neopreno apoyo placas alveolares 10x200 mm
0 m × 7.94 (8.42 con costes indirectos) = 0.00

**P1MT11** m³ Plancha de Poliestireno expan.
0 m³ × 64.54 (68.41 con costes indirectos) = 0.00

**P4JTAHIDROF** m Junta cordón poliuretano hidroexpansivo
0 m × 6.61 (7.01 con costes indirectos) = 0.00

**P4JTAHIDROF2** m Junta cordón unión prefabricado a hormigón in situ
0 m × 4.04 (4.28 con costes indirectos) = 0.00

**P4JTAPVC150** m Junta elastomérica de estanqueidad PVC 150
0 m × 3.94 (4.18 con costes indirectos) = 0.00

**P4JTAPVC200** m Junta elastomérica de estanqueidad PVC 200
0 m × 4.73 (5.01 con costes indirectos) = 0.00

**P4JTAPVC300** m Junta elastomérica de estanqueidad PVC 300
0 m × 5.57 (5.9 con costes indirectos) = 0.00

**P4JTACOMB300** m Junta PVC combiflex200 o similar
0 m × 14.78 (15.67 con costes indirectos) = 0.00

**P4IMPASF** m² Imperm. muros 0.7 Kg/ m2
0 m² × 1.88 (1.99 con costes indirectos) = 0.00

**P3LAM1** m² Imperm. muros+Lámina dren PE+Geotex 200 g
0 m² × 10.67 (11.31 con costes indirectos) = 0.00

| Medición | Parcial |
|---|---|
| Hasta cota ZNF=0 |  |
| Total | 0 |

**P1MT08GTX-002** m² Geotextil Geotesant-295gr/m2
0 m² × 1.69 (1.79 con costes indirectos) = 0.00

**P4ESTR.005** m² Imperm.cubierta lámina betún modif+Geotex+horm.celular+gravilla
0 m² × 18.75 (19.88 con costes indirectos) = 0.00

**P3EDIFALBARD** m Suministro y colocación de albardilla prefabricada.
0 m × 21.12 (22.39 con costes indirectos) = 0.00

**P4F001** m² Fratasado mecánico
0 m² × 4.44 (4.71 con costes indirectos) = 0.00

**P4PREF4A** m Viga rectangular JPR 40x40 pretensada ambiente IV+Qb
0 m × 205.8 (218.15 con costes indirectos) = 0.00

**P4PREF4B** m Viga rectangular JPR 40x70 pretensada ambiente IV+Qb
0 m × 224.95 (238.45 con costes indirectos) = 0.00

**P4PREF04A** m viga peraltada DELTA ambiente IV+Qb
0 m × 225.82 (239.37 con costes indirectos) = 0.00

**P4PREF07A** ml Viga Tubular HP apoyo cubierta
0 ml × 20.99 (22.25 con costes indirectos) = 0.00

**P4PREF7B** m Correa tubular TUB30 pretensada
0 m × 19.98 (21.18 con costes indirectos) = 0.00

**P4PREF01A** m pil.pre.hor.arm.0,40 x 0,40 m.tipo de ambiente IV+Qb
0 m × 229.9 (243.69 con costes indirectos) = 0.00

**P4PREF01B** m pil.pre.hor.arm.0,50 x 0,40 m.tipo de ambiente IV+Qb
0 m × 200.74 (212.78 con costes indirectos) = 0.00

**P4PREF01C** m Pilar prefabricado 50x60cm ambiente IV+Qb
0 m × 357.95 (379.43 con costes indirectos) = 0.00

**P4PREF02** Ud Mensula de apoyo en pilar de hormigón prefabr
0 Ud × 5.98 (6.34 con costes indirectos) = 0.00

**P4PREF10** Ud Vaina corrugada en cimentación empotr. pilares
0 Ud × 8.71 (9.23 con costes indirectos) = 0.00

**P4PREF03** ml jác.pref.hor. "U" y 0,40 m. canto
0 ml × 84.7 (89.78 con costes indirectos) = 0.00

**P4PREF08** ml jác.pref.hor.sec."L" 0,50 m.canto 0,50 m anch
0 ml × 51.21 (54.28 con costes indirectos) = 0.00

**P4PREF09** ml jác.pref.hor.sec."T" 0,60 m.canto 0,50 m anch
0 ml × 55.3 (58.62 con costes indirectos) = 0.00

**P4PREF06** ml Jácena portacanalón "H" 0,40 x 0,40 m.
0 ml × 79.25 (84.01 con costes indirectos) = 0.00

**P4PREF05** ml semijácena de 0,60 m. de canto.
0 ml × 90.57 (96 con costes indirectos) = 0.00

**P4PREF14** m Peto interior en fachadas - union cubierta
0 m × 47.04 (49.86 con costes indirectos) = 0.00

**P4LOSA1B** m2 Cobija para tapado de cámara hasta 25 t/m2 de carga de rotura
0 m2 × 361.75 (383.46 con costes indirectos) = 0.00

**P4LOSA1C** m2 Cobija para tapado de cámara hasta 40 t/m2 de carga de rotura
0 m2 × 528.17 (559.86 con costes indirectos) = 0.00

**P4LOSA1A** m² Losas prefabricadas de hormigón tapas arq., carga de rotura 25 t
0 m² × 82.76 (87.73 con costes indirectos) = 0.00

**P4LOSA1** m² Losas prefabricadas de hormigón tapas arq. peat.cuant. 95kg/m3
0 m² × 82.76 (87.73 con costes indirectos) = 0.00

**P4LOSA2** m² Losas prefabricadas de hormigón tapas arq.trafic.cuant.190kg/m3
0 m² × 142.76 (151.33 con costes indirectos) = 0.00

**P3EDIF003B** m² Chapado granito 4cm
0 m² × 73.18 (77.57 con costes indirectos) = 0.00

**P4PATE01** ud Pate polipropileno
0 ud × 4.57 (4.84 con costes indirectos) = 0.00

**P3EDIF013** m² Fab. Bloq. hormigón 40x20x20
0 m² × 30.96 (32.82 con costes indirectos) = 0.00

**P3EDIF10A** m² Fábrica de ladrillo macizo de 1/2 pié
0.5 m² × 18.81 (19.94 con costes indirectos) = 9.97

| Medición | Uds. | Largo | Parcial |
|---|---|---|---|
| Varios s/ nec | 1 | 0.5 | 0.50 |
| Total |  |  | 0.5 |

**P4PILOTT300** m Pilote horm.prefabr.T300 Q137 Tn+ensayos+uniones
0 m × 80.57 (85.4 con costes indirectos) = 0.00

**P4PILOTT350** m Pilote horm.prefabr.T350 Q187 Tn+ensayos+uniones
0 m × 96.1 (101.87 con costes indirectos) = 0.00

**P4PILOTT400** m Pilote horm.prefabr.T400 Q244 Tn+ensayos+uniones
0 m × 119.93 (127.13 con costes indirectos) = 0.00

**P4PILOTT450** m Pilote horm.prefabr.T450 Q303 Tn+ensayos+uniones
0 m × 132.36 (140.3 con costes indirectos) = 0.00

**P4 PILOT01** m Descabezado pilote de cualquier sección
0 m × 13.4 (14.2 con costes indirectos) = 0.00

**P5PAVPINT_001** m² Pav. Pintura antideslizante en superfice
9 m² × 6.06 (6.42 con costes indirectos) = 57.78

| Medición | Uds. | Largo | Ancho | Parcial |
|---|---|---|---|---|
| Interior EBAR | 1 | 3 | 3 | 9.00 |
| Total |  |  |  | 9 |

**P3EDIF.010A** m² Lamas para ventilación acero S275JR+pint+mosquitera+filtro
2.4 m² × 71.18 (75.45 con costes indirectos) = 181.08

| Medición | Uds. | Largo | Ancho | Parcial |
|---|---|---|---|---|
| Ventilación | 4 | 1 | 0.6 | 2.40 |
| Total |  |  |  | 2.4 |

**P3EDIF.003** m² Pintura plastificada
182.5 m² × 3.52 (3.73 con costes indirectos) = 680.73

| Medición | Uds. | Largo | Ancho | Alto | Parcial |
|---|---|---|---|---|---|
| Interior | 1 | 12 |  | 3.5 | 42.00 |
|  | 1 | 3 | 3 |  | 9.00 |
| Exterior | 1 | 14 |  | 3.5 | 49.00 |
| Cerramiento | 2 | 4 |  | 2.5 | 20.00 |
| Muro lateral | 1 | 25 |  | 2.5 | 62.50 |
| Total |  |  |  |  | 182.5 |

##### A1.2.5.3. ESTRUCTURA METÁLICA Y PRFV (Cy) (12/06/2000)
Importe: 1695.18

**P41ETT-000** kg Galvanización
0 kg × 0.33 (0.35 con costes indirectos) = 0.00

**P41ETT-001** kg Acero laminado S-275Jr + pintura epoxy+pintura ignófuga
120 kg × 1.87 (1.98 con costes indirectos) = 237.60

| Medición | Uds. | Largo | Parcial |
|---|---|---|---|
| Varios soportes tubos y calderería | 6 | 20 | 120.00 |
| Total |  |  | 120 |

**P41ETT-001B** kg Acero inoxidable AISI-316L
199.2 kg × 5.64 (5.98 con costes indirectos) = 1191.22

| Medición | Uds. | Largo | Alto | Parcial |
|---|---|---|---|---|
| Estructura escaleras cámara húmeda DP** |  |  |  |  |
| Soporte refuerzo hueco | 4 | 1.5 | 33.2 | 199.20 |
| Total |  |  |  | 199.2 |

**P41BARAND01** m Barandilla metálica galv.+pintura
0 m × 45.85 (48.6 con costes indirectos) = 0.00

**P41BARAND02** m Barandilla acero inoxidable AISI316+p.p.placas, anclajes.
0 m × 111.02 (117.68 con costes indirectos) = 0.00

**P41BARAND04** m Barandilla normalizada PRFV
0 m × 93.43 (99.04 con costes indirectos) = 0.00

**P41ESC1** m Escalera vertical telescópica acero inox. tipo barco
0 m × 169.98 (180.18 con costes indirectos) = 0.00

**P41ESC0** m Escalera vertical pozos acero inox.
0 m × 141.55 (150.04 con costes indirectos) = 0.00

**P41ESC2** m Escalera vertical acero inox-tipo barco
0 m × 172.7 (183.06 con costes indirectos) = 0.00

**P41ESC3** m Escalera inclinada met.galv 1.0m ancho + barandilla+ placas+estr
0 m × 93.87 (99.5 con costes indirectos) = 0.00

**P41ESC4** m Escalera peldaño inclinada PRFV 1.0m ancho
0 m × 294.75 (312.44 con costes indirectos) = 0.00

**P41ESC5** m Escalera vertical tipo barco PRFV de 500 mm de ancho
0 m × 135.42 (143.55 con costes indirectos) = 0.00

**P4PATE01** ud Pate polipropileno
0 ud × 4.57 (4.84 con costes indirectos) = 0.00

**P41TRAM_003C** m² Tapa ciega registrable 1000kg/m2 PRFV+antideslizante
0 m² × 151.68 (160.78 con costes indirectos) = 0.00

**P41TRAM_001B** m² Tramex PRFV 1000Kg/m2 +antideslizante
0 m² × 103.68 (109.9 con costes indirectos) = 0.00

**P41TRAM_003B** m² Tramex PRFV 400kg/m2 PRFV (8x8x30)
0 m² × 71.68 (75.98 con costes indirectos) = 0.00

**P41TRAM_002B** m² Tramex PRFV400Kg/m2 antidesliz+comp. anticaída pozos+anclajes
0 m² × 73.46 (77.87 con costes indirectos) = 0.00

**P41TRAM_001A** m² Tramex AISI-316L 30x30x3 peatonal (400kg/m2)
2.25 m² × 111.68 (118.38 con costes indirectos) = 266.36

| Medición | Uds. | Largo | Ancho | Parcial |
|---|---|---|---|---|
| Varios s/ nec obra **hueco bombeo | 1 | 1.5 | 1.5 | 2.25 |
| Total |  |  |  | 2.25 |

**P41TRAM_002A** m² Tramex AISI-316L 30x30 pletina 60x5 + compuerta anticaída
0 m² × 95.89 (101.64 con costes indirectos) = 0.00

**P41TRAM_003** m² Tramex AISI-316L 50x50x5(1000kg/m2)
0 m² × 66.13 (70.1 con costes indirectos) = 0.00

**P41CADENA III** m Cadena acero inox 8 mm
0 m × 39.28 (41.64 con costes indirectos) = 0.00

**P3EDIF.010A** m² Lamas para ventilación acero S275JR+pint+mosquitera+filtro
0 m² × 71.18 (75.45 con costes indirectos) = 0.00

**P3EDIF.010B** m² Lamas para ventilación PRFV+rejilla mosquitera+filtro
0 m² × 48.49 (51.4 con costes indirectos) = 0.00

**P3EDIF004A** m² Puerta carp. metálica doble chapa lisa de acero de 2mm. espesor
0 m² × 90.75 (96.2 con costes indirectos) = 0.00

**P3EDIF004B** m² Puerta carp. metálica lamas estética ACERO S275JT+Pint
0 m² × 89.94 (95.34 con costes indirectos) = 0.00

**P3EDIF004C** m2 Puertas Seccionables motorizadas
0 m2 × 205.84 (218.19 con costes indirectos) = 0.00

**P4TAPALG01** m² Tapa rectangular corredera acero lagrimada 3 mm
0 m² × 145.06 (153.76 con costes indirectos) = 0.00

**P4TAPAFD** m² Tapa de registro de fundición secc rectang D400 modular Ermatic
0 m² × 585.12 (620.23 con costes indirectos) = 0.00

**P4TAPA60C250** ud Tapa registro fundición, circular Ø 60 cm clase C-250
0 ud × 91.96 (97.48 con costes indirectos) = 0.00

**P4TAPA60D400** Ud Tapa registro fundición, circular Ø 60 cm clase D-400
0 Ud × 106.29 (112.67 con costes indirectos) = 0.00

**P4TAPA60D400P** ud Tapa registro PRFV, circular Ø 60 cm o cuadrada clase D-400
0 ud × 84.09 (89.14 con costes indirectos) = 0.00

**P4TAPA70C250** ud Tapa registro fundición, circular Ø 70 cm clase C-250
0 ud × 128.21 (135.9 con costes indirectos) = 0.00

**P4TAPA70D400B** ud Tapa registro fundición, circular Ø 70 cm clase D-400 ventilac.
0 ud × 140.78 (149.23 con costes indirectos) = 0.00

**P4TAPA70D400** ud Tapa registro fundición, circular Ø 70 cm clase D-400
0 ud × 144.25 (152.91 con costes indirectos) = 0.00

**P4TAPA60C250A** ud Tapa registro fundición, circular Ø 60 cm clase C-250 acerrojada
0 ud × 133.8 (141.83 con costes indirectos) = 0.00

**P4TAPA60D400A** ud Tapa registro fundición, circular Ø 60 cm clase D-400 acerrojada
0 ud × 148.13 (157.02 con costes indirectos) = 0.00

**P4TAPA70C250A** ud Tapa registro fundición, circular Ø 70 cm clase C-250 acerrojada
0 ud × 170.05 (180.25 con costes indirectos) = 0.00

**P4TAPA70D400A** ud Tapa registro fundición, circular Ø 70 cm clase D-400 acerrojada
0 ud × 186.09 (197.26 con costes indirectos) = 0.00

**P4TAPA90C250** ud Tapa registro fundición rectangular 90x90 cm clase C-250
0 ud × 382.54 (405.49 con costes indirectos) = 0.00

**P4TAPA90D400** ud Tapa registro fundición rectangular 90x90 cm clase D-400
0 ud × 452.29 (479.43 con costes indirectos) = 0.00

**P4TAPA90C250A** ud Tapa registro fundición rectang 90x90 cm clase C-250 acerrojada
0 ud × 424.38 (449.84 con costes indirectos) = 0.00

**P4TAPA90D400A** ud Tapa registro fundición rectang 90x90 cm clase D-400 acerrojada
0 ud × 494.13 (523.78 con costes indirectos) = 0.00

**P5ARQP-1A** ud Arq. pref DN=1.0 m H=2.5m+tapa fundición DN600 +pates
0 ud × 571.13 (605.4 con costes indirectos) = 0.00

**P5ARQLD1A** ud Arq. ladrillo 1pie DN1.2m+enfosc+tapa FD H<=2.5m
0 ud × 565.87 (599.82 con costes indirectos) = 0.00

##### A1.2.5.4. CALDERERÍA Y VALVULERÍA (Cy) (10/10/2000)
Importe: 33661.58

###### A1.2.5.4.1 BOMBAS Y VALVULERÍA (GC) (01/09/2005)
Importe: 26524.78

**P41ETT-000** kg Galvanización
0 kg × 0.33 (0.35 con costes indirectos) = 0.00

**P41ETT-001** kg Acero laminado S-275Jr + pintura epoxy+pintura ignófuga
0 kg × 1.87 (1.98 con costes indirectos) = 0.00

**P41ETT-001B** kg Acero inoxidable AISI-316L
272.8 kg × 5.64 (5.98 con costes indirectos) = 1631.34

| Medición | Uds. | Largo | Alto | Parcial |
|---|---|---|---|---|
| Soportes tuberías | 4 | 1 | 33.2 | 132.80 |
| Placas y tornillería | 4 | 1 | 20 | 80.00 |
| Calderería conexión tuberías, bridas y codos |  |  |  |  |
| DN100 | 4 |  | 15 | 60.00 |
| ** |  |  |  |  |
| Total |  |  |  | 272.8 |

**TBTI0100.2.0** M Tubería de Acero Inoxidable AISI 316L DN 100 e=2.0mm (18/11/2011)
5 M × 66.62 (70.62 con costes indirectos) = 353.10
Tubería de acero inoxidable de diámetro DN 100 mm.
Construcción: Mediante soldadura.
Espesor: 2 mm.
Material: Acero inoxidable AISI - 316/316 L.
Material accesorios: Acero inoxidable AISI - 316/316 L.
Norma: Milimétricos/ISO 1127
Acabado: Decapado.
Incluso p.p. de uniones, piezas especiales y anclajes.

| Código | Ud | Descripción | Rendimiento | Precio | Importe |
|---|---|---|---|---|---|
| $TBTI0100 | m | Tubería de Acero Inoxidable AISI 316L DN 100 e=2mm (material; 11/11/2020) | 1 | 61.6 | 61.60 |
| %P.P.PIEZ5 | % | P.P. tuberías de conexión y piezas especiales | 5 % | 61.60 | 3.08 |
| %MONT-3 VAR | % | Montaje y pruebas-3% | 3 % | 64.68 | 1.94 |
|  |  | Total |  |  | 66.62 |

| Medición | Uds. | Largo | Parcial |
|---|---|---|---|
| Tramo común | 1 | 5 | 5.00 |
| Total |  |  | 5 |

**TBTI0150.2.0** M Tubería de Acero Inoxidable AISI 316L DN 150 e=2.0mm
0 M × 98.65 (104.57 con costes indirectos) = 0.00

**TBTI0200.2.0** M Tubería de Acero Inoxidable AISI 316L DN 200 e=2.0mm
0 M × 130.69 (138.53 con costes indirectos) = 0.00

**TBTI0250.3.0** M Tubería de Acero Inoxidable AISI 316L DN 250 e=3.0mm
0 M × 245.99 (260.75 con costes indirectos) = 0.00

**TBTI0300.3.0** M Tubería de Acero Inoxidable AISI 316L DN 300 e=3.0mm
0 M × 294.05 (311.69 con costes indirectos) = 0.00

**TBTI0350.3.0** M Tubería de Acero Inoxidable AISI 316L DN 350 e=3.0mm
0 M × 342.08 (362.6 con costes indirectos) = 0.00

**TBTI0400.3.6** M Tubería de Acero Inoxidable AISI 316L DN 400 e=3.6mm
0 M × 469.54 (497.71 con costes indirectos) = 0.00

**TBTI0450.4.0** M Tubería de Acero Inoxidable AISI 316L DN 450 e=4.0 mm
0 M × 586.79 (622 con costes indirectos) = 0.00

**TBTI0500.4.5** M Tubería de Acero Inoxidable AISI 316L DN 500 e=4.5 mm
0 M × 733.66 (777.68 con costes indirectos) = 0.00

**TBTI0600.5.6** M Tubería de Acero Inoxidable AISI 316L DN 600 e=5.6mm
0 M × 1096.31 (1162.09 con costes indirectos) = 0.00

**P6BOM1C** Ud Bomba 105 Kw (Los Barrios tipo-1)
0 Ud × 66486.6 (70475.8 con costes indirectos) = 0.00

**P6BOM2C** Ud Bomba 18.5 Kw (Los Barrios tipo-2)
0 Ud × 46487.63 (49276.89 con costes indirectos) = 0.00

**P6BOM1D** Ud Bomba 105 Kw (Pte Romano tipo-1)
0 Ud × 66486.6 (70475.8 con costes indirectos) = 0.00

**P6BOM2D** Ud Bomba 22 Kw (Pte Romano tipo-2)
0 Ud × 17587.34 (18642.58 con costes indirectos) = 0.00

**P6BOM1E** Ud Bomba 215 Kw (Guadacorte tipo-1)
0 Ud × 93889.65 (99523.03 con costes indirectos) = 0.00

**P6BOM2E** Ud Bomba 37 Kw (Guadacorte tipo-2)
0 Ud × 27094.02 (28719.66 con costes indirectos) = 0.00

**P6BOM1F** Ud Bomba 125Kw (S. Roque tipo-1)
0 Ud × 78134.41 (82822.47 con costes indirectos) = 0.00

**P6BOM2F** Ud Bomba 22 Kw (S. Roque tipo-2)
0 Ud × 17587.34 (18642.58 con costes indirectos) = 0.00

**P6BOM2G** Ud Bomba 7,5 Kw (S. Carteya tipo-1)
2 Ud × 10305.1 (10923.41 con costes indirectos) = 21846.82

**P4NEOP2** m Banda EPDM y neopreno apoyo tuberías
3 m × 5.68 (6.02 con costes indirectos) = 18.06

| Medición | Uds. | Largo | Parcial |
|---|---|---|---|
| Varios soportes | 6 | 0.5 | 3.00 |
| Total |  |  | 3 |

**P6PM80INX** ud Carrete pasamuros 80 mm AISI 316 brida-brida
0 ud × 80.78 (85.63 con costes indirectos) = 0.00

**P6PM100INX** ud Carrete pasamuros 100 mm AISI 316 brida-brida
1 ud × 91.58 (97.07 con costes indirectos) = 97.07

| Medición | Uds. | Parcial |
|---|---|---|
| Tramo común | 1 | 1.00 |
| Total |  | 1 |

**P6VC.060.16** ud Válvula compuerta ø 50/60 mm, 16 atm, instalada
0 ud × 64.2 (68.05 con costes indirectos) = 0.00

**P6VC.080.16** ud Válvula compuerta ø 80 mm, 16 atm, instalada
1 ud × 72.57 (76.92 con costes indirectos) = 76.92

| Medición | Uds. | Parcial |
|---|---|---|
| Calderín vaciados varios | 1 | 1.00 |
| Total |  | 1 |

**P6VC.100.16** ud Válvula compuerta ø 100 mm, 16 atm, instalada
2 ud × 155.78 (165.13 con costes indirectos) = 330.26

| Medición | Uds. | Parcial |
|---|---|---|
| Corte tramo individual de impulsión bombeo | 2 | 2.00 |
| Total |  | 2 |

**P6VM.80.16** ud Válvula mariposa ø 80 mm, 16 atm, instalada
0 ud × 252.37 (267.51 con costes indirectos) = 0.00

**P6VM.80.20** Ud Válvula mariposa ø 80 mm, 20atm, instalada
0 Ud × 297.99 (315.87 con costes indirectos) = 0.00

**P6VM.100.20** ud Válvula mariposa ø 100 mm, 20/25 atm, instalada. Manual
0 ud × 387.58 (410.83 con costes indirectos) = 0.00

**P6VM.100.16** ud Válvula mariposa ø 100 mm, 16 atm, instalada. Manual
0 ud × 331.8 (351.71 con costes indirectos) = 0.00

**P6CD.080.16** ud Carrete desmontaje DN80 PN16
0 ud × 49.23 (52.18 con costes indirectos) = 0.00

**P6CD.100.16** ud Carrete desmontaje DN100 PN16
2 ud × 69.69 (73.87 con costes indirectos) = 147.74

**P6VR.050.16** ud Válvula de retención DN 50mm PN 16
0 ud × 70.42 (74.65 con costes indirectos) = 0.00

**P6VR.063.16** ud Válvula de retención DN 65mm PN 16
0 ud × 93.31 (98.91 con costes indirectos) = 0.00

**P6VR.080.16** ud Válvula de retención DN 80mm PN 16
0 ud × 125.3 (132.82 con costes indirectos) = 0.00

**P6VR.100.16** ud Válvula de retención DN 100 mm PN 16
2 ud × 139.85 (148.24 con costes indirectos) = 296.48

| Medición | Uds. | Parcial |
|---|---|---|
| Tramos de impulsión bombeo | 2 | 2.00 |
| Total |  | 2 |

**P6VR.125.16** ud Válvula de retención DN 125mm PN 16
0 ud × 178.5 (189.21 con costes indirectos) = 0.00

**P6VENT025.16S** ud Ventosa trifuncional DN25 mm PN16 saneamiento
0 ud × 149.59 (158.57 con costes indirectos) = 0.00

| Medición | Parcial |
|---|---|
| Ventosa a la salida del tramo común |  |
| Total | 0 |

**P6VENT050.16S** ud Ventosa trifuncional DN50 mm PN16 saneamiento
1 ud × 201.26 (213.34 con costes indirectos) = 213.34

| Medición | Uds. | Parcial |
|---|---|---|
| Ventosa a la salida del tramo común | 1 | 1.00 |
| Total |  | 1 |

**P6VENT080.16S** ud Ventosa trifuncional DN80 mm PN16 sanamiento
0 ud × 365.85 (387.8 con costes indirectos) = 0.00

**P6VENT100.16S** ud Ventosa trifuncional DN100 mm PN16 saneamiento
0 ud × 590.36 (625.78 con costes indirectos) = 0.00

**P6VENT150.16S** ud Ventosa trifuncional DN150 mm PN16 saneamiento
1 ud × 929.58 (985.35 con costes indirectos) = 985.35

| Medición | Uds. | Parcial |
|---|---|---|
| Calderín | 1 | 1.00 |
| Total |  | 1 |

**TUB.FD.100AS** m Tubería de FD DN100 saneam. FA40+pp piezas+J.Flex+(PUXi+ZnAl)
0 m × 28.16 (29.85 con costes indirectos) = 0.00

**TUB.FD.100CS** m Tubería de FD DN100 saneam. PFA40+acerroj+(PUXi+ZnAl)
15 m × 33.23 (35.22 con costes indirectos) = 528.30

| Medición | Uds. | Largo | Parcial |
|---|---|---|---|
| Tramo hasta conexión con ramal de impulsión PE | 1 | 15 | 15.00 |
| Total |  |  | 15 |

**TUB.FD.150AS** m Tubería de FD DN150 saneam. FA40+pp piezas+J.Flex+(PUXi+ZnAl)
0 m × 48.43 (51.34 con costes indirectos) = 0.00

**TUB.FD.150CS** m Tubería de FD DN150 saneam. PFA40+pp piezas+acerroj+(PUXi+ZnAl)
0 m × 57.15 (60.58 con costes indirectos) = 0.00

**TUB.FD.400CS** m Tubería de FD DN400 saneam. PFA30+pp piezas+acerroj+(PUXi+ZnAl)
0 m × 145.51 (154.24 con costes indirectos) = 0.00

**TUB.FD.300CSE** m Tubería de FD DN300 saneam PFA35+pp piezas+acerrojada+tret ext
0 m × 104.57 (110.84 con costes indirectos) = 0.00

###### A1.2.5.4.2 REJAS,COMPUERTAS, P.GRÚA Y VARIOS (GC) (10/10/2000)
Importe: 7136.8

**P41ETT-001B** kg Acero inoxidable AISI-316L
0 kg × 5.64 (5.98 con costes indirectos) = 0.00

**P6REJA01** m² Reja gruesos AISI 316L Barrote 8x80,sep. 100mm,inc. 75º,8x40
1.95 m² × 800.8 (848.85 con costes indirectos) = 1655.26

| Medición | Uds. | Largo | Ancho | Parcial |
|---|---|---|---|---|
| Reposición *** | 1 | 1.5 | 1.3 | 1.95 |
| Total |  |  |  | 1.95 |

**P6CESTA3** Ud Cesta de predesbaste 1,5x1,5x1,5 #100mm AISI-316 (EBG)
0 Ud × 15329.6 (16249.38 con costes indirectos) = 0.00

**P6CESTA1** Ud Cesta de predesbaste 0.8x0.8x1.80m #50 mm
0 Ud × 9089.01 (9634.35 con costes indirectos) = 0.00

**P6CESTA2** Ud Cesta de predesbaste 0.8x1.2x1.80m #50 mm
0 Ud × 10970.81 (11629.06 con costes indirectos) = 0.00

**P6REJA02A** Ud Reja automática paso 40 mm inclinada EBAR Los Barrios
0 Ud × 65253.65 (69168.87 con costes indirectos) = 0.00

**P6REJA02B** Ud Reja automática paso 40 mm inclinada EBAR Pte. Romano
0 Ud × 53425.2 (56630.71 con costes indirectos) = 0.00

**P6REJA02C** Ud Reja automática paso 40 mm inclinada EBAR San Roque
0 Ud × 65253.65 (69168.87 con costes indirectos) = 0.00

**P6 SF01A** Ud Sinfín compactador ø355 L=8000mm;Q=8,00 m3/h AISI-316
0 Ud × 22336.06 (23676.22 con costes indirectos) = 0.00

**P6TRIT01** ud Triturador caudal 1.200 l/s
0 ud × 87867.51 (93139.56 con costes indirectos) = 0.00

**P6TRIT02** ud Triturador caudal 580 l/s (EBG)
0 ud × 64331.56 (68191.45 con costes indirectos) = 0.00

**P6TRIT03** ud Triturador caudal 175 l/s
0 ud × 27359.83 (29001.42 con costes indirectos) = 0.00

**P6POLIP500G** Ud Polipasto giratorio elevación 500 Kg eléctrico
0 Ud × 2016.71 (2137.71 con costes indirectos) = 0.00

**P6POLIP1000** Ud Polipasto electrico 1.000 Kg.
1 Ud × 5171.26 (5481.54 con costes indirectos) = 5481.54

| Medición | Uds. | Parcial |
|---|---|---|
| Reposición de polipasto | 1 | 1.00 |
| Total |  | 1 |

**P6POLP1500** Ud Polipasto Eléctrico 1.500 Kg
0 Ud × 5352.39 (5673.53 con costes indirectos) = 0.00

**P6POLIP2500** Ud Polipasto eléctrico 2500 Kg tipo-1
0 Ud × 6580.84 (6975.69 con costes indirectos) = 0.00

**P6GRUA3500A** Ud Puente grúa y polipasto 3500 Kg Luz 15.2 (EBAR)
0 Ud × 18966.61 (20104.61 con costes indirectos) = 0.00

**P6GRUA3500B** Ud Puente grúa y polipasto 3500 Kg L= 13,0 (EBAR Pte Romano)
0 Ud × 16982.8 (18001.77 con costes indirectos) = 0.00

**P6POLIPCARRI1** m Carril rodadura polipasto hasta 2500 kg
0 m × 70.97 (75.23 con costes indirectos) = 0.00

**P6PGRUACARRI5** m Carril rodadura de las Puente Grúa hasta 5000 Kg
0 m × 86.91 (92.12 con costes indirectos) = 0.00

**P6PGRUAMANG** m Toma de cor.Ser.: Alimentación eléctric. Puente grúa y polipast
0 m × 12.19 (12.92 con costes indirectos) = 0.00

**P6BIVAL1-500** Ud Cuchara bivalva electrohidráulica 500l.
0 Ud × 4654.84 (4934.13 con costes indirectos) = 0.00

**P6BIVAL2-500** Ud Cuadro y enrollador para cuchara bivalva 500l
0 Ud × 1464.7 (1552.58 con costes indirectos) = 0.00

**P6BIVAL3-500** Ud Est.para apo.y esc. de la cuchara bivalva 500l
0 Ud × 1159.99 (1229.59 con costes indirectos) = 0.00

**P6CONT5** Ud Contenedor metálico 5 m3.
0 Ud × 693.25 (734.85 con costes indirectos) = 0.00

| Medición | Parcial |
|---|---|
| DP ** |  |
| Total | 0 |

**P6CONT7** Ud Contenedor metálico 7 m3.
0 Ud × 1232.13 (1306.06 con costes indirectos) = 0.00

**P6CM2.0X2.5A** Ud Compuerta Mural 2000x2500 AISI-316L motoizada H<=5m EBAR
0 Ud × 17128.96 (18156.7 con costes indirectos) = 0.00

**P6CM2.0X1.5A** Ud Compuerta Mural 2000x1500 AISI-316L motoizada H<=5m EBAR
0 Ud × 11707.58 (12410.03 con costes indirectos) = 0.00

**P6CM1.4X1.0A** Ud Compuerta Mural 1400x1000 AISI-316L motoiz. H<=5m EBAR
0 Ud × 6397.55 (6781.4 con costes indirectos) = 0.00

**P6CM1.4X2.0A** Ud Compuerta Mural 1400x2000 AISI-316L motoiz. H<=5m EBAR
0 Ud × 10544.7 (11177.38 con costes indirectos) = 0.00

**P6CM1.1X2.0A** Ud Compuerta Mural 1150x2000 AISI-316L motoiz. H<=5m EBAR
0 Ud × 9058.95 (9602.49 con costes indirectos) = 0.00

**P6AGIT01** Ud Agitador Sumergible 3,5 kW, hélice 300 mm Ø, 972 rpm (EBAR)
0 Ud × 2160.26 (2289.88 con costes indirectos) = 0.00

##### A1.2.5.5. DESODORIZACIÓN Y VENTILACIÓN (Cy) (10/10/2000)
Importe: 9530.13

**P6VENT125PP** m Tub.ext. 125 PP o pvc ventilación+rejilla+soportes
2 m × 6.52 (6.91 con costes indirectos) = 13.82

| Medición | Uds. | Largo | Parcial |
|---|---|---|---|
| Distribución | 1 | 2 | 2.00 |
| Total |  |  | 2 |

**P6VENT150PP** m Tub.ext. 150 pp o pvc ventilación+rejilla+soportes
0 m × 7.91 (8.38 con costes indirectos) = 0.00

**P6VENT200PP** m Tub.ext. 200 PP o pvc ventilación+rejilla+soportes
10 m × 11.68 (12.38 con costes indirectos) = 123.80

**P6VENT250PP** m Tub.ext. 250 PP o pvc ventilación+rejilla+soportes
0 m × 18.05 (19.13 con costes indirectos) = 0.00

**P6VENT300PP** m Tub.ext. 315 PP o pvc ventilación+rejilla+soportes
0 m × 21.44 (22.73 con costes indirectos) = 0.00

**P6VENT350PP** m Tub.ext. 350 PP o pvc ventilación+rejilla+soportes
0 m × 34.41 (36.47 con costes indirectos) = 0.00

**P6VENT400PP** m Tub.ext. 400 PP o pvc ventilación+rejilla+soportes
0 m × 42.48 (45.03 con costes indirectos) = 0.00

**P6VENT500PP** m Tub.ext. 500 PP o pvc ventilación+rejilla+soportes
0 m × 53.16 (56.35 con costes indirectos) = 0.00

**P6VENT600PP** m Tub.ext. 600/630 PP o pvc ventilación+rejilla+soportes
0 m × 66.81 (70.82 con costes indirectos) = 0.00

**P6VENT700PP** m Tub.ext.700con sol.lon.en PP ser.ventilación...
0 m × 101.81 (107.92 con costes indirectos) = 0.00

**P6VENT800PP** m Tub.ext.800con sol.lon.en PP ser.ventilación...
0 m × 119.11 (126.26 con costes indirectos) = 0.00

**P6VENT1000PP** m Tub.ext.1000con sol.lon.en PP ser.ventilación...
0 m × 148.69 (157.61 con costes indirectos) = 0.00

**P6VENTD200** ud Difusor esférico de largo alcance tipo tobera DN 200 mm
0 ud × 147.85 (156.72 con costes indirectos) = 0.00

**P6VENTR01** m² Rejilla difus.aire.acero galvanizado
0.18 m² × 69.23 (73.38 con costes indirectos) = 13.21

| Medición | Uds. | Largo | Ancho | Parcial |
|---|---|---|---|---|
|  | 3 | 0.3 | 0.2 | 0.18 |
| Total |  |  |  | 0.18 |

**P6DESOD03** ud Sistema de desodorización 5000 m3/h carb. activ+vent. cent
0 ud × 12588.2 (13343.49 con costes indirectos) = 0.00

**P6DESOD04A** ud Sistema de desodorización 17.000 m3/h carb. activ+vent. cent
0 ud × 31786.14 (33693.31 con costes indirectos) = 0.00

**P6DESOD04B** ud Sistema de desodorización 13.000 m3/h carb. activ+vent. cent
0 ud × 29017.21 (30758.24 con costes indirectos) = 0.00

**P6DESOD04C** ud Sistema de desodorización 11.000 m3/h carb. activ+vent. cent
0 ud × 25048.39 (26551.29 con costes indirectos) = 0.00

**P6DESOD04D** ud Sistema de desodorización 850 m3/h carb. activ+vent. cent
1 ud × 5753.32 (6098.52 con costes indirectos) = 6098.52

**P6VENT1000H** Ud Ventilador 1000 m3/h helicoidal mural
1 Ud × 811.81 (860.52 con costes indirectos) = 860.52

**P6VENT1500H** Ud Ventilador 1500 m3/h helicoidal mural
0 Ud × 804.39 (852.65 con costes indirectos) = 0.00

**P6VENT2000H** ud Ventilador 2000 m³/h helicoidal mural
0 ud × 883.91 (936.94 con costes indirectos) = 0.00

**P5VENT4000H** ud Ventilador 4000 m3/h helioidal mural
0 ud × 997.91 (1057.78 con costes indirectos) = 0.00

**P6VENT5000H** ud Ventilador 5000 m³/h helicoidal mural
0 ud × 1151.57 (1220.66 con costes indirectos) = 0.00

**P6VENT13600H** ud Ventilador 13600 m³/h helicoidal mural
0 ud × 1520.77 (1612.02 con costes indirectos) = 0.00

**P6VENT15000H** ud Ventilador 15000 m³/h helicoidal mural
0 ud × 1705.35 (1807.67 con costes indirectos) = 0.00

**P6VENT15600H** ud Ventilador 15600 m³/h helicoidal mural
0 ud × 1705.35 (1807.67 con costes indirectos) = 0.00

**P6VENT20500H** ud Ventilador 20500 m³/h helicoidal mural
0 ud × 1889.95 (2003.35 con costes indirectos) = 0.00

**P6VENT3000HC** ud Ventilador 3000 m³/h helicoidal cubiertas
0 ud × 874.68 (927.16 con costes indirectos) = 0.00

**P6CUBPVC1** m² Cubierta lona retráctil PVC motorizada
0 m² × 48.69 (51.61 con costes indirectos) = 0.00

**P5ELECAACC01** Ud Unidad AA/CC 30.000Kw/h, 60.000 Frg (EB Osuna-1)
0 Ud × 8059.18 (8542.73 con costes indirectos) = 0.00

**P5ELECAACC02** Ud Unidad interior tipo casette de 4 vías 3.5 Kw frio/calor
0 Ud × 404.14 (428.39 con costes indirectos) = 0.00

**P5ELECAACC03** Ud Inst.tuberías cobre climatización incl. llaves de corte y aisla
0 Ud × 576.74 (611.34 con costes indirectos) = 0.00

**P5ELECAACC04** ud Unidad AA/CC 2.000w/h, 6.000 Frg
1 ud × 2283.26 (2420.26 con costes indirectos) = 2420.26

**P5ELECAACC05** ud Unidad AA/CC 5.000w/h, 14.000 Frg
0 ud × 4077.23 (4321.86 con costes indirectos) = 0.00

**P5ELECAACC06** ud Unidad AA/CC 6.000w/h, 16.000 Frg
0 ud × 4616.67 (4893.67 con costes indirectos) = 0.00

**P6VENTC01** Ud Campana de extracción aluminio contenedores 2.2x1.80m
0 Ud × 313.81 (332.64 con costes indirectos) = 0.00

**P4ETT-004E-E1** m² Encof/desenc. Cimientos OCULTOS
0 m² × 13.55 (14.36 con costes indirectos) = 0.00

**P4HG-004A** m³ Hormigón HA-30/B/20/IIIa y 30/B/12/IIIa
0 m³ × 73.09 (77.48 con costes indirectos) = 0.00

**P4ETT-002** kg Acero B-500-S
0 kg × 1.32 (1.4 con costes indirectos) = 0.00

**P1MT03B1** m³ Excavación localizadas medio-duro+agotam+Tte vertedero
0 m³ × 3.86 (4.09 con costes indirectos) = 0.00

##### A1.2.5.6. INSTRUMENTACIÓN Y CONTROL (Cy) (31/01/2000)
Importe: 62503.54

###### A1.2.5.6.1 INGENIERÍA Y FORMACIÓN (Cy) (28/09/2004)
Importe: 9910.5

**P7ING001** ud Ingeniería PLC´s y comunicaciones EBAR
0 ud × 9000 (9540 con costes indirectos) = 0.00

**P73COMSCADA1** ud Ingeniería adecuación SCADA, control y supervisión EBAR
0 ud × 5659.53 (5999.1 con costes indirectos) = 0.00

**P7ING001E** ud Ingeniería PLC´s y comunicaciones EBAR Carteya (28/05/2020)
1 ud × 2700 (2862 con costes indirectos) = 2862.00
Ingeniería de programación de PLC´s , y ampliación (sin límite de variables, operaciones o entradas), para la integración de la automatización, telemando y gestión de todos los parámetros de las EBAR Carteya , incluyendo cálculo automático de variables de control , incluso documentación técnica con especificaciones funcionales del sistema y manuales de operador y supervisor del sistema de control: planos generales del sistema; esquemas unifilares y cableado de los puntos; posicional de equipos y canalizaciones, cableado y conexionado de los sensores; manual de la aplicación informática; especificaciones técnicas de los equipos

| Código | Ud | Descripción | Rendimiento | Precio | Importe |
|---|---|---|---|---|---|
| MAO-013 | h | Informático analista | 60 | 45 | 2700.00 |
|  |  | Total |  |  | 2700 |

**P73COMSCADA1E** ud Ingeniería adecuación SCADA, control y sup EBAR Cartetya (28/09/2004)
1 ud × 2509.53 (2660.1 con costes indirectos) = 2660.10
Ingeniería de programación y ampliación (sin límite de variables, operaciones o entradas) de las estaciones de bombeo Carteya en el SCADA del centro de control.

| Código | Ud | Descripción | Rendimiento | Precio | Importe |
|---|---|---|---|---|---|
| MAO-013 | h | Informático analista | 50 | 45 | 2250.00 |
| MATCOMSCADA1 | ud | Edicion manuales,esquemas EB´s y TT | 1 | 259.53 | 259.53 |
|  |  | Total |  |  | 2509.53 |

**P73COMPUESTA** ud Pruebas y puesta en marcha de instalaciones EBAR
1 ud × 2587.5 (2742.75 con costes indirectos) = 2742.75

**P73COMFORMA** ud Formación y documentación EBAR
1 ud × 1552.5 (1645.65 con costes indirectos) = 1645.65

###### A1.2.5.6.2 SISTEMA DE CONTROL Y COMUNICACIONES (Cy) (02/11/2011)
Importe: 22786.29

**P7ING001** ud Ingeniería PLC´s y comunicaciones EBAR
0 ud × 9000 (9540 con costes indirectos) = 0.00

**P7COMARM01** ud Armario de control 2000 x 800 x 600
1 ud × 3050.96 (3234.02 con costes indirectos) = 3234.02

**P7COMNODO1** ud Nodo comunicaciones GSM/GPRS G3. incl.cuadro protec.
1 ud × 3607 (3823.42 con costes indirectos) = 3823.42

**P7COMP005** ud Bastidor Autómata
1 ud × 329.39 (349.15 con costes indirectos) = 349.15

**P7COMPLC2** Ud PLC-1(EBAR) +cuad+protec elec.+pant.
0 Ud × 14956.42 (15853.81 con costes indirectos) = 0.00

**P7COMPLC1A1** ud PLC proglamable integrable (EBAR LB&SR)
0 ud × 13900.48 (14734.51 con costes indirectos) = 0.00

**P7COMPLC1A2** ud PLC proglamable integrable (EBAR PR)
0 ud × 11166.12 (11836.09 con costes indirectos) = 0.00

**P7COMPLC1A3** ud PLC proglamable integrable (EBAR GC)
0 ud × 12595.4 (13351.12 con costes indirectos) = 0.00

**P7COMPLC1A5** ud PLC proglamable integrable (EBAR CY)
1 ud × 6552.99 (6946.17 con costes indirectos) = 6946.17

**P7COMP011** ud Módulos conexión cableado E/D (IB32)
0 ud × 598.43 (634.34 con costes indirectos) = 0.00

**P7COMP012** ud Módulos conexión cableado S/D (OB32)
0 ud × 670.53 (710.76 con costes indirectos) = 0.00

**P7COMP013** ud Módulos conexión cableado E/A (IF16)
0 ud × 471.74 (500.04 con costes indirectos) = 0.00

**P7COMP014** ud Módulos conexión cableado S/A (OF8)
0 ud × 442.9 (469.47 con costes indirectos) = 0.00

**P7COMPLC1C** ud Pantallas gráficas HMI 15¨ táctil+cableado conex.
1 ud × 414.38 (439.24 con costes indirectos) = 439.24

**P7COMPLC1B** ud Cuadro, protecciones electricas y pantalla PLC
1 ud × 2583.5 (2738.51 con costes indirectos) = 2738.51

**P7COMP001** ud Protección contra sobretensiones equipos 230 Vca
1 ud × 134.75 (142.84 con costes indirectos) = 142.84

**P7COMP002** ud Protección contra sobretensiones analógicas
1 ud × 338.91 (359.24 con costes indirectos) = 359.24

**P7COMP003** ud Protección contra sobretensiones 24Vcc
3 ud × 267.9 (283.97 con costes indirectos) = 851.91

**P7COMP006** ud Fuente de alimentación autómata 24 Vcc 10 A
0 ud × 492.88 (522.45 con costes indirectos) = 0.00

**P71COMSAHI1** ud Sistema alimentación ininterrumpido-com 24 VDC
1 ud × 456.88 (484.29 con costes indirectos) = 484.29

**P71COMSAHI2** ud Sistema alimentación ininterrumpido 2500w
1 ud × 1101.79 (1167.9 con costes indirectos) = 1167.90

**P71COMEMERG** ud Sistema de emergencia grupo de bombeo
1 ud × 393.94 (417.58 con costes indirectos) = 417.58

**P71COMEMERG2** ud Sistema de control consumo grupo de bombeo
1 ud × 194.84 (206.53 con costes indirectos) = 206.53

**P7COMP004** ud CPU autómata L72 memoria 4 Mb con memoria SD
0 ud × 4322.83 (4582.2 con costes indirectos) = 0.00

**P7COMP015** ud Tarjeta comunicaciones Ethernet/IP
1 ud × 1252.24 (1327.37 con costes indirectos) = 1327.37

**P7COMP016** ud Tarjeta Ethernet/IP 2-PORT CLX HI-CAP ENET/P BRIDG o similar
0 ud × 1674.36 (1774.82 con costes indirectos) = 0.00

**P7COMP017** ud Tarjeta comunicaciones Modbus
0 ud × 1763.85 (1869.68 con costes indirectos) = 0.00

**P7COMP018** ud Pasarela comunicaciones POWELOGIC EGX 100 o similar
0 ud × 567.27 (601.31 con costes indirectos) = 0.00

**P7COMP019** ud Módulos POINT I/O Control Distribuido 8SD - 16ED
0 ud × 506.62 (537.02 con costes indirectos) = 0.00

**P7COMP020** ud Módulos POINT I/O Control Distribuido 16SD - 16ED
0 ud × 624.82 (662.31 con costes indirectos) = 0.00

**P7COMP022** ud Puente de diodos
2 ud × 140.62 (149.06 con costes indirectos) = 298.12

###### A1.2.5.6.3 INSTRUMENTACIÓN (Cy) (04/02/2004)
Importe: 15520.97

**P6PIEZOM1** ud Sensor nivel piezorresistivo multiple
0 ud × 661.94 (701.66 con costes indirectos) = 0.00

**P6PEZOM1B** ud Medidor nivel ultrasonidos
1 ud × 1465.18 (1553.09 con costes indirectos) = 1553.09

**P6PEZOM2** ud Limnímetro Radar
0 ud × 1392 (1475.52 con costes indirectos) = 0.00

**P6BOYA1** ud Boya medida de nivel
1 ud × 255.97 (271.33 con costes indirectos) = 271.33

| Medición | Uds. | Parcial |
|---|---|---|
| Cámara húmeda reserva | 1 | 1.00 |
| Total |  | 1 |

**P6CAUCANAL01** ud Caudalímetro caudal canal ultrasonidos
0 ud × 3705.26 (3927.58 con costes indirectos) = 0.00

**P6BASC1A** Ud Circuito control tamices y limpiadores EBAR Los Barrios
0 Ud × 13640 (14458.4 con costes indirectos) = 0.00

**P6BASC1B** Ud Circuito control tamices y limpiadores EBAR S.Roque
0 Ud × 13640 (14458.4 con costes indirectos) = 0.00

**P6BASC1D** Ud Circuito control tamices y limpiadores EBAR Guadacorte
0 Ud × 7097.08 (7522.9 con costes indirectos) = 0.00

**P6BASC1C** Ud Circuito control limpiador EBAR Pte Romano
0 Ud × 3154.25 (3343.51 con costes indirectos) = 0.00

**P6VALV1** ud Valv bola y conexionados
0 ud × 42.45 (45 con costes indirectos) = 0.00

**P6SONDA1** ud Sonda de nivel
0 ud × 51.26 (54.34 con costes indirectos) = 0.00

**P6SENS01** ud Sensor humedad e inundación caseta
1 ud × 368.17 (390.26 con costes indirectos) = 390.26

**P6MAN01** ud Manómetro en baño de glicerina
1 ud × 66.11 (70.08 con costes indirectos) = 70.08

| Medición | Uds. | Parcial |
|---|---|---|
| Bombeo** | 1 | 1.00 |
| Total |  | 1 |

**P6PRES01** ud Transductor presión 0,1 % Analógico
2 ud × 363.76 (385.59 con costes indirectos) = 771.18

| Medición | Uds. | Parcial |
|---|---|---|
| bombas *** | 2 | 2.00 |
| Total |  | 2 |

**P6CAL01** ud Equipo control calidad PH+conductividad
1 ud × 11759.46 (12465.03 con costes indirectos) = 12465.03

###### A1.2.5.6.4 CANALIZACIÓN Y CABLEADOS (Cy) (02/06/2004)
Importe: 760.01

**P7COMCABL1** m Cable de fibra óptica de cuatro fibras 62,5/125, para montaje de
0 m × 14.2 (15.05 con costes indirectos) = 0.00

**P7COMCABL2** m Par trenzado red Ethernet, categoría 6+ apantallado, conexión 10
20 m × 3.17 (3.36 con costes indirectos) = 67.20

| Medición | Uds. | Largo | Parcial |
|---|---|---|---|
| Varios s/n | 4 | 5 | 20.00 |
| Total |  |  | 20 |

**P5COMCBL001A** m Cable multihilo coms. VHOV-K y VOV-K apantall.8x0,5mm2
10 m × 3.35 (3.55 con costes indirectos) = 35.50

| Medición | Uds. | Largo | Parcial |
|---|---|---|---|
| sensores gas cámara | 1 | 10 | 10.00 |
| Total |  |  | 10 |

**P5COMCBL001B** m Cable multihilo com. VHOV-K y VOV-K apantall. 8x1,5mm2
0 m × 4.21 (4.46 con costes indirectos) = 0.00

**P5COMCBL001C** m Cable multihilo comunicaciones señales digitales interior 19p
0 m × 10.78 (11.43 con costes indirectos) = 0.00

**P5COMCBL001D** m Cable multihilo comunicaciones señales analógica interior 19p
20 m × 11.06 (11.72 con costes indirectos) = 234.40

| Medición | Uds. | Largo | Parcial |
|---|---|---|---|
| Varios | 1 | 20 | 20.00 |
| Total |  |  | 20 |

**P5COMCBL004** m Cable comunicaciones RS232
5 m × 5.6 (5.94 con costes indirectos) = 29.70

**P5COMCBL005** m Cable comunicaciones RS485 multipar
5 m × 5.66 (6 con costes indirectos) = 30.00

**P5COMCBL007** m Cable comunicaciones RJ45
2 m × 4.76 (5.05 con costes indirectos) = 10.10

**P5COMCBL006** m Cable profibus
20 m × 7.14 (7.57 con costes indirectos) = 151.40

**P7COMSCADA2** Ud Convertidores Ethernet a FO multimodo para carril DIN,
0 Ud × 446.35 (473.13 con costes indirectos) = 0.00

**P7COMSCADA3** Ud Switch industrial Fast Ethernet 10/100 Mbps, con gestión comunic
0 Ud × 2255.61 (2390.95 con costes indirectos) = 0.00

**P1MT06E** m² Corte junta diamante y apertura hueco.
0 m² × 68.57 (72.68 con costes indirectos) = 0.00

**P5ELE90X2** m Can. cama arena PVC 90x2 (calzadas) 0.4x1.0m
0 m × 8.1 (8.59 con costes indirectos) = 0.00

**P5ELE110X2** m Can. cama arena PVC 110 mm x 2 (calzadas) 0.4x1.0m
0 m × 15.42 (16.35 con costes indirectos) = 0.00

**P5ELE110X4** m Can. cama arena PVC 110x4 (calzadas) 0.4x1.0m
0 m × 19.24 (20.39 con costes indirectos) = 0.00

**P5ELE110X4H** m Can. horm. PVC 110 mm x4 (calzadas) 0.4x1.0m
0 m × 42.87 (45.44 con costes indirectos) = 0.00

**P5ELE160X2HT1** m Can. horm. PVC160x2 +3x63mm (aceras) 0.6x0.9m
0 m × 51.31 (54.39 con costes indirectos) = 0.00

**P5ELE160X2HT2** m Can. horm. PVC160x2 +3x63mm (calzada) 0.6x1.3m
0 m × 55.64 (58.98 con costes indirectos) = 0.00

**P5ELE160X4** m Can. cama arena PVC 160 mm x4 (calzada) 0.4X1.0m
0 m × 24.91 (26.4 con costes indirectos) = 0.00

**P5ELE160X4H** m Can. horm. PVC 160 mm x4 (calzadas) 0.4x1.0m
0 m × 53.09 (56.28 con costes indirectos) = 0.00

**P5ELE110X2H** m Can. horm. PVC 110 mm x2 (calzadas) 0.4x1.0m
0 m × 39.05 (41.39 con costes indirectos) = 0.00

**P5ELE200X2H2** m Can. horm. PE 200 mm x2 (calzadas) 0.65x1.3m
0 m × 50.65 (53.69 con costes indirectos) = 0.00

**P5ELE16GALV** Ud Tubo galvanizado estanco 16 mm
0 Ud × 4.23 (4.48 con costes indirectos) = 0.00

**P5ELE20GALV** m Tubo galvanizado estanco 20 mm
0 m × 4.98 (5.28 con costes indirectos) = 0.00

**P5ELE25GALV** m Tubo galvanizado estanco 25 mm
0 m × 5.37 (5.69 con costes indirectos) = 0.00

**P5ELE32GALV** m Tubo galvanizado estanco 32 mm
0 m × 6.22 (6.59 con costes indirectos) = 0.00

**P5ELE40GALV** m Tubo galvanizado estanco 40mm
0 m × 7.04 (7.46 con costes indirectos) = 0.00

**P5ELE50GALV** m Tubo galvanizado estanco 50mm
0 m × 7.73 (8.19 con costes indirectos) = 0.00

**P5ELE63GALV** m Tubo galvanizado estanco 63mm
0 m × 10.83 (11.48 con costes indirectos) = 0.00

**P5ELEBAND0** m Bandeja PVC400x60mm
0 m × 31 (32.86 con costes indirectos) = 0.00

**P5ELEBAND1** m Bandeja PVC 300x60mm
0 m × 26.19 (27.76 con costes indirectos) = 0.00

**P5ELEBAND2** m Bandeja PVC 200x60mm
0 m × 17.26 (18.3 con costes indirectos) = 0.00

**P5ELEBAND3** m Bandeja PVC 100x60mm
15 m × 8.32 (8.82 con costes indirectos) = 132.30

| Medición | Uds. | Ancho | Parcial |
|---|---|---|---|
| Varios conex. señales grupos | 1 | 15 | 15.00 |
| Total |  |  | 15 |

**P5ELE16PVC** m tubo. eléctricidad Polímero term libre de halógenos ríg M16
0 m × 1.04 (1.1 con costes indirectos) = 0.00

**P5ELE20PVC** m tubo. eléctricidad Polímero term libre de halógenos ríg M20
0 m × 1.15 (1.22 con costes indirectos) = 0.00

**P5ELE25PVC** m tubo. eléctricidad Polímero term libre de halógenos ríg M25
0 m × 1.41 (1.49 con costes indirectos) = 0.00

**P5ELE32PVC** m tubo. eléctricidad Polímero term libre de halógenos ríg M32
5 m × 1.41 (1.49 con costes indirectos) = 7.45

| Medición | Uds. | Largo | Parcial |
|---|---|---|---|
| Varios conex. señales bombeo | 2 | 2.5 | 5.00 |
| Total |  |  | 5 |

**P5ELE40PVC** m tubo. eléctricidad Polímero term libre de halógenos ríg M40
0 m × 1.58 (1.67 con costes indirectos) = 0.00

**P5ELE50PVC** m tubo. eléctricidad Polímero term libre de halógenos ríg M50
0 m × 1.7 (1.8 con costes indirectos) = 0.00

**P5ELE75PVC** m Tubo PVC 75 mm liso adosado o embebido
0 m × 2.86 (3.03 con costes indirectos) = 0.00

**P5ELE90PVC** m Tubo PVC 90 mm liso adosado o embebido
0 m × 3.01 (3.19 con costes indirectos) = 0.00

**P5ELE110PVC** m Tubo PVC 110 mm liso adosado o embebido
0 m × 4.3 (4.56 con costes indirectos) = 0.00

**P5ELE125PVC** m Tubo PVC 125 mm liso adosado o embebido
0 m × 4.13 (4.38 con costes indirectos) = 0.00

**P5ELE160PVC** m Tubo PVC 160 mm liso adosado o embebido
0 m × 4.9 (5.19 con costes indirectos) = 0.00

**P5ELE200PVC** m Tubo PVC 200 mm liso adosado o embebido
0 m × 5.79 (6.14 con costes indirectos) = 0.00

**P5ELECROZA** m Roza en ladrillo macizo, bloque hormigón
0 m × 5.79 (6.14 con costes indirectos) = 0.00

**P5ARQLD4B** Ud Arqueta de registro 60x60x60 1/2 tapa FD
0 Ud × 112.93 (119.71 con costes indirectos) = 0.00

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ELECAJA1** Ud Caja empotrar 4 lados
0 Ud × 2.09 (2.22 con costes indirectos) = 0.00

**P5ELECAJA2** Ud Caja derivación 105x165
0 Ud × 1.8 (1.91 con costes indirectos) = 0.00

**P5ELECAJA3** Ud Cajas de distribución 125 x 125 x 75
0 Ud × 18.24 (19.33 con costes indirectos) = 0.00

**P5ELECAJA4** ud Cajas de distribución 175 x 175 x 95
0 ud × 28.25 (29.95 con costes indirectos) = 0.00

**P5ELECAJA5** Ud Cajas de distribución 225 x 175 x 95
2 Ud × 29.23 (30.98 con costes indirectos) = 61.96

| Medición | Uds. | Parcial |
|---|---|---|
| Varios | 2 | 2.00 |
| Total |  | 2 |

**P5ELE10** ud Caja EEXD con pulsador marcha y emergencia
0 ud × 94.21 (99.86 con costes indirectos) = 0.00

**P5ELE90X1** m Can.tubo cam arena PVC 90x1 (calzadas) 0.4x1.0m
0 m × 7.13 (7.56 con costes indirectos) = 0.00

###### A1.2.5.6.5 INTRUSISMO (Cy) (31/01/2000)
Importe: 4991.03

**P7COMSEG1** ud Sistema de Alarma-Intrusionismo EB´s
1 ud × 3266.83 (3462.84 con costes indirectos) = 3462.84

**P7COMCCTV6** m Inst. +Cable RG59 + tubo PVC32+cajasc/50m CCTV
30 m × 6.27 (6.65 con costes indirectos) = 199.50

| Medición | Uds. | Largo | Parcial |
|---|---|---|---|
| Cableado | 1 | 30 | 30.00 |
| Total |  |  | 30 |

**P7COMSEG2** ud Sistema videovigilancia
0 ud × 3380.16 (3582.97 con costes indirectos) = 0.00

**P7COMCCTV1** Ud Hardware de control CCTV
0 Ud × 756.19 (801.56 con costes indirectos) = 0.00

**P7COMCCTV2** Ud Software gestión CCTV intrusivo
0 Ud × 1732.97 (1836.95 con costes indirectos) = 0.00

**P7COMCCTV3** Ud Sistema de instalación configuración in situ videocmáras segurid
0 Ud × 591.55 (627.04 con costes indirectos) = 0.00

**P7COMCCTV4** Ud Servidor CCTV
0 Ud × 2816.44 (2985.43 con costes indirectos) = 0.00

**P7COMCCTV5** Ud Cámara visión nocturna IP-66+carcasa+columna y cimentación CCTV
1 Ud × 640.41 (678.83 con costes indirectos) = 678.83

| Medición | Uds. | Parcial |
|---|---|---|
| EBAR | 1 | 1.00 |
| Total |  | 1 |

**P7COMCCTV8** Ud Formación y manuales sistema CCTV
0 Ud × 752.75 (797.92 con costes indirectos) = 0.00

**P7COMCCTV9** Ud Switch 3 puertos RJ45 para video IP y cámaras
0 Ud × 543.28 (575.88 con costes indirectos) = 0.00

**P7COMCCTV12** ud Columna 8m+ soporte CCTV
1 ud × 613.08 (649.86 con costes indirectos) = 649.86

| Medición | Uds. | Parcial |
|---|---|---|
| Báculo control | 1 | 1.00 |
| Total |  | 1 |

###### A1.2.5.6.6 DETECCIÓN DE GASES (Cy) (08/02/2008)
Importe: 8534.74

**P7GAS0001** ud Trans. O2 25%
1 ud × 1085.42 (1150.55 con costes indirectos) = 1150.55

| Medición | Uds. | Parcial |
|---|---|---|
| Cámara seca | 1 | 1.00 |
| Total |  | 1 |

**P7GAS0002** ud Trans. H2S 50 PPM
1 ud × 1085.42 (1150.55 con costes indirectos) = 1150.55

| Medición | Uds. | Parcial |
|---|---|---|
| Cámara seca | 1 | 1.00 |
| Total |  | 1 |

**P7GAS0003** ud Trans. CO 100 PPM
1 ud × 1085.42 (1150.55 con costes indirectos) = 1150.55

| Medición | Uds. | Parcial |
|---|---|---|
| Cámara seca | 1 | 1.00 |
| Total |  | 1 |

**P7GAS0004** ud Det gas Dräger Polytron 8310 IR d A o similar
1 ud × 1453.7 (1540.92 con costes indirectos) = 1540.92

**P7GAS0005** ud Sistema de control y alarma de gases
1 ud × 3246.58 (3441.37 con costes indirectos) = 3441.37

| Medición | Uds. | Parcial |
|---|---|---|
| ** | 1 | 1.00 |
| Total |  | 1 |

**P5COMCBL001A** m Cable multihilo coms. VHOV-K y VOV-K apantall.8x0,5mm2
20 m × 3.35 (3.55 con costes indirectos) = 71.00

| Medición | Uds. | Largo | Parcial |
|---|---|---|---|
| Cámara seca | 1 | 20 | 20.00 |
| Total |  |  | 20 |

**P5COMCBL001B** m Cable multihilo com. VHOV-K y VOV-K apantall. 8x1,5mm2
0 m × 4.21 (4.46 con costes indirectos) = 0.00

**P5ELE25PVC** m tubo. eléctricidad Polímero term libre de halógenos ríg M25
0 m × 1.41 (1.49 con costes indirectos) = 0.00

**P5ELE32PVC** m tubo. eléctricidad Polímero term libre de halógenos ríg M32
20 m × 1.41 (1.49 con costes indirectos) = 29.80

| Medición | Uds. | Largo | Parcial |
|---|---|---|---|
| Cámara seca | 1 | 20 | 20.00 |
| Total |  |  | 20 |

**P5ELE25GALV** m Tubo galvanizado estanco 25 mm
0 m × 5.37 (5.69 con costes indirectos) = 0.00

**P5ELE32GALV** m Tubo galvanizado estanco 32 mm
0 m × 6.22 (6.59 con costes indirectos) = 0.00

##### A1.2.5.7. INSTALACIÓN ELÉCTRICA (Cy) (31/01/2000)
Importe: 46980.46

###### A1.2.5.7.1 TRABAJOS PREVIOS (Cy) (08/10/2018)
Importe: 7234.5

**P5ELECING01** ud Ingeniería eléctrica diseño arquitectura multifilares EBAR
1 ud × 6825 (7234.5 con costes indirectos) = 7234.50

###### A1.2.5.7.2 ACOMETIDA Y LEGALIZACIÓN (Cy) (20/07/2000)
Importe: 5669.14

**P5ELEC10001** l Gasoil grupo electrógeno provisional 630 KVA
200 l × 0.99 (1.05 con costes indirectos) = 210.00

| Medición | Uds. | Largo | Parcial |
|---|---|---|---|
| Varios provisión | 2 | 100 | 200.00 |
| Total |  |  | 200 |

**P5ELEC10002** día Generador eléctrico 630 KVA móvil
2 día × 673.31 (713.71 con costes indirectos) = 1427.42

| Medición | Uds. | Parcial |
|---|---|---|
| Varios conexionados | 2 | 2.00 |
| Mantenimiento de EDAR en servicio y conexinado |  |  |
| Nota: para más de 15 días se compra grupo |  |  |
| Total |  | 2 |

**P5ELEC10003** ud Operación de conexionado y desconexionados a trafo
1 ud × 231.4 (245.28 con costes indirectos) = 245.28

**P5ELECLM1EB01** Ud Conex. LMTS+ refuerzos+adaptación línea EB Los Barrios
0 Ud × 4534.24 (4806.29 con costes indirectos) = 0.00

**P5ELECLM1EB02** Ud Conex. LMTS+ refuerzos+adaptación línea EBPte Romano
0 Ud × 4122.04 (4369.36 con costes indirectos) = 0.00

**P5ELECLM1EB03** Ud Conex. LMTS+ refuerzos+adaptación línea EB Guadacorte
0 Ud × 4379.66 (4642.44 con costes indirectos) = 0.00

**P5ELECLM1EB04** Ud Conex. LMTS+ refuerzos+adaptación línea EB s. Roque
0 Ud × 2164.07 (2293.91 con costes indirectos) = 0.00

**P5ELEBT** ud Legalización inst eléct. LBT+OCA en EBAR
1 ud × 3297.87 (3495.74 con costes indirectos) = 3495.74

**P5ELECMT** ud Legalización inst eléct.LAT+OCA en EBAR
0 ud × 2871.89 (3044.2 con costes indirectos) = 0.00

**P5ELEC03ALUMB** ud Pyto. tramitación alumbrado público+tasas conexión
0 ud × 763.8 (809.63 con costes indirectos) = 0.00

**P5ELEBTALUMB** Ud Legalización de alumbrado público+OCA´s
0 Ud × 467.83 (495.9 con costes indirectos) = 0.00

**P9VAR1** ud Legalización y verificación de requerimientos CTE
0 ud × 2610.8 (2767.45 con costes indirectos) = 0.00

**P5ELECS** ud Estudio de selectividad de protecciones
0 ud × 2198.58 (2330.49 con costes indirectos) = 0.00

**P5ELECP** ud Estudio de Coordinación de protecciones
0 ud × 2198.58 (2330.49 con costes indirectos) = 0.00

**P5ELE200X2H1** m Can. horm. PE 200 mm x2 (aceras) 0.65x1.0m
0 m × 49.02 (51.96 con costes indirectos) = 0.00

**P5ELE200X2H2** m Can. horm. PE 200 mm x2 (calzadas) 0.65x1.3m
0 m × 50.65 (53.69 con costes indirectos) = 0.00

**P5ELE200X2HT** m Can. horm. PE 200x2+3x65mm (calzadas) 0.65x1.3m
0 m × 59.87 (63.46 con costes indirectos) = 0.00

**P5ELE160X2HT1** m Can. horm. PVC160x2 +3x63mm (aceras) 0.6x0.9m
0 m × 51.31 (54.39 con costes indirectos) = 0.00

**P5ELE160X2HT2** m Can. horm. PVC160x2 +3x63mm (calzada) 0.6x1.3m
0 m × 55.64 (58.98 con costes indirectos) = 0.00

**P5ELE160X2R** m Can. cama arena PVC 160 mm x2 (rustico) 0.4x1.0m
0 m × 38.97 (41.31 con costes indirectos) = 0.00

**P5ELE160X4R** m Can. cama arena PVC 160 mm x4 (rústico) 0.4x1.0m
0 m × 44.44 (47.11 con costes indirectos) = 0.00

**P5ELEZ160X2H** m Can. horm. PVC 160 mm x2 (calzadas) 0.4x1.0m
0 m × 46.18 (48.95 con costes indirectos) = 0.00

**P5ELE160X4H** m Can. horm. PVC 160 mm x4 (calzadas) 0.4x1.0m
0 m × 53.09 (56.28 con costes indirectos) = 0.00

**P5ELE110X4H** m Can. horm. PVC 110 mm x4 (calzadas) 0.4x1.0m
0 m × 42.87 (45.44 con costes indirectos) = 0.00

**P5ELE110X2H** m Can. horm. PVC 110 mm x2 (calzadas) 0.4x1.0m
0 m × 39.05 (41.39 con costes indirectos) = 0.00

**P5ELEM4X25TT** m Manguera electrica 4 x 25 + TT mm2 Cu
0 m × 13.41 (14.21 con costes indirectos) = 0.00

**P5ELEM4X50TT** m Manguera electrica 4 x 50 + TT mm2 Cu
0 m × 32.68 (34.64 con costes indirectos) = 0.00

**P5ELEM1X16TT** m Manguera electrica 1 x 16 mm2 Cu
0 m × 5.56 (5.89 con costes indirectos) = 0.00

**P5ELEM1X35TT** m Manguera electrica 1 x 35 mm2 Cu
0 m × 6.7 (7.1 con costes indirectos) = 0.00

**P5ELEM1X70** m Manguera electrica 1 x 70 mm2 Cu
0 m × 10.85 (11.5 con costes indirectos) = 0.00

**P5ELEM1X95A** m Manguera electrica 1 x 95 Al mm2
0 m × 10.84 (11.49 con costes indirectos) = 0.00

**P5ELEM1X95** m Manguera electrica 1 x 95 mm2 Cu
0 m × 14.96 (15.86 con costes indirectos) = 0.00

**P5ELEM1X95TT** m Manguera electrica 1 x 95 TT mm2
0 m × 14.96 (15.86 con costes indirectos) = 0.00

**P5ELEM1X120A** m Manguera electrica 1 x 120 Al mm2
0 m × 16.02 (16.98 con costes indirectos) = 0.00

**P5ELEM1X150A** m Manguera electrica 1 x 150 Al mm2
0 m × 14.69 (15.57 con costes indirectos) = 0.00

**P5ELEM1X150** m Manguera electrica 1 x 150 mm2 Cu
0 m × 24.42 (25.89 con costes indirectos) = 0.00

**P5ELEM1X240A** m Manguera electrica 1 x 240 Al mm2
15 m × 18.28 (19.38 con costes indirectos) = 290.70

| Medición | Uds. | Largo | Parcial |
|---|---|---|---|
| Cable | 3 | 5 | 15.00 |
| Total |  |  | 15 |

**P5ARQPREF2.0E** Ud Arqueta MT prefabricada inst. elect. 110x110x160 con tapa FD
0 Ud × 270.54 (286.77 con costes indirectos) = 0.00

**P5ARQPREF2.A1** Ud Arqueta MT prefabricada inst. elect. A1 con tapa FD
0 Ud × 242.36 (256.9 con costes indirectos) = 0.00

**P5ARQPREF2.A2** Ud Arqueta MT prefabricada inst. elect. A2 con tapa FD
0 Ud × 316.73 (335.73 con costes indirectos) = 0.00

**P5ELEM95X54TT** m Manguera RZ 0,6/1 KV 3x95 mm2+54TT aéreo Al
0 m × 20.76 (22.01 con costes indirectos) = 0.00

**P5ELECLM3B** Ud Cuadro seccionador y pararrayos de derivación de línea MT Subt
0 Ud × 767.67 (813.73 con costes indirectos) = 0.00

**P5ELECLM2** ud Apoyo de entronque, derivación o final de línea +P.Tierra+Ciment
0 ud × 2341.05 (2481.51 con costes indirectos) = 0.00

**P5ELECLMT3** m Conductor Aluminio Acero LA-56
0 m × 4.1 (4.35 con costes indirectos) = 0.00

###### A1.2.5.7.3 CUADROS ELÉCTRICOS ((Cy) (18/11/2011)
Importe: 16646.16

**P5ELECGMED** ud Armario Prot/Med/Secc. 1 TRIF.+R
0 ud × 422.96 (448.34 con costes indirectos) = 0.00

**P5ELECDS1** ud Descargador de sobretensiones tipo I+II
1 ud × 340.09 (360.5 con costes indirectos) = 360.50

**P5ELECGBT1A** ud CGBT Modulo acometida+aparamenta (EBAR los Barrios)
0 ud × 9667.96 (10248.04 con costes indirectos) = 0.00

**P5ELECGBT1B** ud CGBT Modulo acometida+aparamenta (EBAR Pte Romano)
0 ud × 9322.95 (9882.33 con costes indirectos) = 0.00

**P5ELECGBT1C** ud CGBT Modulo acometida+aparamenta (EBAR Guadacorte)
0 ud × 9322.95 (9882.33 con costes indirectos) = 0.00

**P5ELECGBT1D** ud CGBT Modulo acometida+aparamenta (EBAR San Roque)
0 ud × 9667.96 (10248.04 con costes indirectos) = 0.00

**P5ELECGBT2A** Ud CCM EBAR Los Barrios
0 Ud × 44816.53 (47505.52 con costes indirectos) = 0.00

**P5ELECGBT2B** Ud CCM EBAR Pte Romano
0 Ud × 43411.99 (46016.71 con costes indirectos) = 0.00

**P5ELECGBT2C** Ud CCM EBAR Guadacorte
0 Ud × 56381.37 (59764.25 con costes indirectos) = 0.00

**P5ELECGBT2D** Ud CCM EBARSan Roque
0 Ud × 44816.53 (47505.52 con costes indirectos) = 0.00

**P5ELECGBT2E** Ud CCM EBAR Carteya
1 Ud × 6117.71 (6484.77 con costes indirectos) = 6484.77

**P5ELECGBT3A** ud CGBT EBAR CCM trituración con PLC integrado
0 ud × 6791.51 (7199 con costes indirectos) = 0.00

**P5ELECGBT6A** ud CGBT EBAR CCM Rejas-S/F con PLC integrado
0 ud × 7836.36 (8306.54 con costes indirectos) = 0.00

**P5ELECGBT4A** ud CGBT desodoriz&ventilac. con PLC integrado (Los Barrios)
0 ud × 5027.09 (5328.72 con costes indirectos) = 0.00

**P5ELECGBT4B** ud CGBT desodoriz&ventilac. con PLC integrado (Pte Romano)
0 ud × 4977.81 (5276.48 con costes indirectos) = 0.00

**P5ELECGBT4C** ud CGBT desodoriz&ventilac. con PLC integrado (Guadacorte)
0 ud × 4287.81 (4545.08 con costes indirectos) = 0.00

**P5ELECGBT4D** ud CGBT desodoriz&ventilac. con PLC integrado (San Roque)
0 ud × 5027.09 (5328.72 con costes indirectos) = 0.00

**P5ELECGBT4E** ud CGBT desodoriz&ventilac. con PLC integrado (Carteya)
1 ud × 2612.13 (2768.86 con costes indirectos) = 2768.86

**P5ELECGBT5A** ud CGBT Cuadro serv. aux. alumbrado y fuerza (EBAR Los Barrios)
0 ud × 6259.22 (6634.77 con costes indirectos) = 0.00

**P5ELECGBT5B** ud CGBT Cuadro serv. aux. alumbrado y fuerza (EBAR Pte Romano)
0 ud × 5864.95 (6216.85 con costes indirectos) = 0.00

**P5ELECGBT5C** ud CGBT Cuadro serv. aux. alumbrado y fuerza (EBAR Guadacorte)
0 ud × 4879.24 (5171.99 con costes indirectos) = 0.00

**P5ELECGBT5D** ud CGBT Cuadro serv. aux. alumbrado y fuerza (EBAR S. Roque)
0 ud × 6259.22 (6634.77 con costes indirectos) = 0.00

**P5ELECGBT5E** ud CGBT Cuadro serv. aux. alumbrado y fuerza (EBAR S. Carteya)
1 ud × 1675.7 (1776.24 con costes indirectos) = 1776.24

**P5ELECGBT7A** ud CGBT Cuadro Limpieza (EBAR los Barrios)
0 ud × 6259.22 (6634.77 con costes indirectos) = 0.00

**P5ELECGBT7B** ud CGBT Cuadro Limpieza (EBAR Pte Romano)
0 ud × 4287.81 (4545.08 con costes indirectos) = 0.00

**P5ELECGBT7C** ud CGBT Cuadro Limpieza (EBAR Guadacorte)
0 ud × 4977.81 (5276.48 con costes indirectos) = 0.00

**P5ELECGBT7D** ud CGBT Cuadro Limpieza (EBAR S. Roque)
0 ud × 6259.22 (6634.77 con costes indirectos) = 0.00

**P5ELECVAR03** ud Variadores de frecuencia 3 kW
0 ud × 456.87 (484.28 con costes indirectos) = 0.00

**P5ELECVAR07** ud Variadores de frecuencia 7,5 kW
0 ud × 1116.81 (1183.82 con costes indirectos) = 0.00

**P5ELECVAR11** ud Variadores de frecuencia 11 kW
2 ud × 1978.78 (2097.51 con costes indirectos) = 4195.02

| Medición | Uds. | Parcial |
|---|---|---|
| Bombas | 2 | 2.00 |
| Total |  | 2 |

**P5ELECVAR18** ud Variadores de frecuencia 18 kW
0 ud × 2639.73 (2798.11 con costes indirectos) = 0.00

**P5ELECVAR22** ud Variadores de frecuencia 22-24kW
0 ud × 3451.93 (3659.05 con costes indirectos) = 0.00

**P5ELECVAR37** ud Variadores de frecuencia 37 kW
0 ud × 3858.05 (4089.53 con costes indirectos) = 0.00

**P5ELECVAR48** Ud. Variadores de frecuencia 48 Kw
0 Ud. × 3745.68 (3970.42 con costes indirectos) = 0.00

**P5ELECVAR55** ud Variadores de frecuencia 55 kW
0 ud × 5584.02 (5919.06 con costes indirectos) = 0.00

**P5ELECVAR75** Ud. Variadores de frecuencia 75 Kw
0 Ud. × 7392.79 (7836.36 con costes indirectos) = 0.00

**P5ELECVAR90** Ud. Variadores de frecuencia 90Kw
0 Ud. × 7616.8 (8073.81 con costes indirectos) = 0.00

**P5ELECVAR110** ud Variadores de frecuencia 110kW
0 ud × 10152.76 (10761.93 con costes indirectos) = 0.00

**P5ELECVAR150** ud Variadores de frecuencia 150 kW
0 ud × 12183.3 (12914.3 con costes indirectos) = 0.00

**P5ELECVAR220** ud Variadores de frecuencia 220 kW
0 ud × 15026.09 (15927.66 con costes indirectos) = 0.00

**P5ELECVAR250** ud Variadores de frecuencia 250 kW
0 ud × 16752.05 (17757.17 con costes indirectos) = 0.00

**P5ELECVAR400** Ud. Variadores de frecuencia 400 Kw
0 Ud. × 21685.5 (22986.63 con costes indirectos) = 0.00

**P5ELECVAR1A** Ud. Armario variadores de frecuencia EBAR los Barrios
0 Ud. × 3910.79 (4145.44 con costes indirectos) = 0.00

**P5ELECVAR1B** Ud. Armarios variadores de frecuencia EBAR Pte Romano
0 Ud. × 3910.79 (4145.44 con costes indirectos) = 0.00

**P5ELECVAR1C** Ud. Armarios variadores de frecuencia EBAR Guadacorte
0 Ud. × 3910.79 (4145.44 con costes indirectos) = 0.00

**P5ELECVAR1D** Ud. Armarios variadores de frecuencia EBAR S. Roque
0 Ud. × 3910.79 (4145.44 con costes indirectos) = 0.00

**P5ELECBATC10** Ud Bateria de condensadores (10KVAR)
1 Ud × 812.31 (861.05 con costes indirectos) = 861.05

**P5ELECBATC18** Ud Bateria de condensadores (18KVAR)
0 Ud × 964.7 (1022.58 con costes indirectos) = 0.00

**P5ELECBATC25** Ud Bateria de condensadores (25KVAR)
0 Ud × 1081.14 (1146.01 con costes indirectos) = 0.00

**P5ELECBATC36** Ud Bateria de condensadores (36 KVAR)
0 Ud × 1349.97 (1430.97 con costes indirectos) = 0.00

**P5ELECBATC40** Ud Bateria de condensadores (40 KVAR)
0 Ud × 1439.58 (1525.95 con costes indirectos) = 0.00

**P5ELECBATC58** ud Batería condensadores (58 kVAr)
0 ud × 1478.57 (1567.28 con costes indirectos) = 0.00

**P5ELECBATC90** Ud Bateria de condensadores (90 KVAR)
0 Ud × 1932.43 (2048.38 con costes indirectos) = 0.00

**P5ELECBATC112** Ud Bateria de condensadores (112 KVAR)
0 Ud × 2470.09 (2618.3 con costes indirectos) = 0.00

**P5ELECBATC185** Ud Bateria de condensadores (185 KVAR)
0 Ud × 3276.57 (3473.16 con costes indirectos) = 0.00

**P5ELECBATC210** Ud Bateria de condensadores (210kvar)
0 Ud × 4172.67 (4423.03 con costes indirectos) = 0.00

| Medición | Parcial |
|---|---|
| Inst. nueva |  |
| Total | 0 |

**P5ELECBATC340** ud Bateria de condesadores (340 kVAr)
0 ud × 6407.08 (6791.5 con costes indirectos) = 0.00

**P5ELECBATC550** Ud Bateria de condensadores (550 KVAR)
0 Ud × 9101.19 (9647.26 con costes indirectos) = 0.00

**P5ELE10** ud Caja EEXD con pulsador marcha y emergencia
2 ud × 94.21 (99.86 con costes indirectos) = 199.72

| Medición | Uds. | Parcial |
|---|---|---|
| Varios CCM | 2 | 2.00 |
| Total |  | 2 |

###### A1.2.5.7.4 CANALIZACIONES, ARQUETAS Y BANDEJAS (Cy) (08/02/2008)
Importe: 5662.05

**P1MT06E** m² Corte junta diamante y apertura hueco.
0 m² × 68.57 (72.68 con costes indirectos) = 0.00

**P35RALUM02** m Canaliz alumbrado conducto Ø90 mm+tendido línea elec.4x6mm2+TT
0 m × 18.63 (19.75 con costes indirectos) = 0.00

**P5ELE90X1** m Can.tubo cam arena PVC 90x1 (calzadas) 0.4x1.0m
0 m × 7.13 (7.56 con costes indirectos) = 0.00

**P5ELE90X2** m Can. cama arena PVC 90x2 (calzadas) 0.4x1.0m
0 m × 8.1 (8.59 con costes indirectos) = 0.00

**P5ELE110X2** m Can. cama arena PVC 110 mm x 2 (calzadas) 0.4x1.0m
0 m × 15.42 (16.35 con costes indirectos) = 0.00

**P5ELE110X4** m Can. cama arena PVC 110x4 (calzadas) 0.4x1.0m
0 m × 19.24 (20.39 con costes indirectos) = 0.00

**P5ELE110X2H** m Can. horm. PVC 110 mm x2 (calzadas) 0.4x1.0m
4 m × 39.05 (41.39 con costes indirectos) = 165.56

| Medición | Uds. | Largo | Parcial |
|---|---|---|---|
| Conex. caudalímetro | 1 | 4 | 4.00 |
| Total |  |  | 4 |

**P5ELE110X4H** m Can. horm. PVC 110 mm x4 (calzadas) 0.4x1.0m
0 m × 42.87 (45.44 con costes indirectos) = 0.00

**P5ELE160X2R** m Can. cama arena PVC 160 mm x2 (rustico) 0.4x1.0m
0 m × 38.97 (41.31 con costes indirectos) = 0.00

**P5ELE160X4R** m Can. cama arena PVC 160 mm x4 (rústico) 0.4x1.0m
0 m × 44.44 (47.11 con costes indirectos) = 0.00

**P5ELE160X4H** m Can. horm. PVC 160 mm x4 (calzadas) 0.4x1.0m
20 m × 53.09 (56.28 con costes indirectos) = 1125.60

**P5ELE160X2HT1** m Can. horm. PVC160x2 +3x63mm (aceras) 0.6x0.9m
0 m × 51.31 (54.39 con costes indirectos) = 0.00

**P5ELE160X2HT2** m Can. horm. PVC160x2 +3x63mm (calzada) 0.6x1.3m
0 m × 55.64 (58.98 con costes indirectos) = 0.00

**P5ELE160X4HT1** m Can. horm. PVC160x4 +3x63mm (aceras) 0.6x0.9m
0 m × 56.33 (59.71 con costes indirectos) = 0.00

**P5ELE160X4HT2** m Can. horm. PVC160x4 +3x63mm (calzada) 0.6x1.3m
0 m × 60.66 (64.3 con costes indirectos) = 0.00

**P5ELE200X2H1** m Can. horm. PE 200 mm x2 (aceras) 0.65x1.0m
0 m × 49.02 (51.96 con costes indirectos) = 0.00

**P5ELE200X2H2** m Can. horm. PE 200 mm x2 (calzadas) 0.65x1.3m
0 m × 50.65 (53.69 con costes indirectos) = 0.00

**P5ELE200X2HT** m Can. horm. PE 200x2+3x65mm (calzadas) 0.65x1.3m
0 m × 59.87 (63.46 con costes indirectos) = 0.00

**P5ELE16GALV** Ud Tubo galvanizado estanco 16 mm
55 Ud × 4.23 (4.48 con costes indirectos) = 246.40

**P5ELE20GALV** m Tubo galvanizado estanco 20 mm
0 m × 4.98 (5.28 con costes indirectos) = 0.00

**P5ELE25GALV** m Tubo galvanizado estanco 25 mm
0 m × 5.37 (5.69 con costes indirectos) = 0.00

**P5ELE32GALV** m Tubo galvanizado estanco 32 mm
15 m × 6.22 (6.59 con costes indirectos) = 98.85

**P5ELE40GALV** m Tubo galvanizado estanco 40mm
0 m × 7.04 (7.46 con costes indirectos) = 0.00

**P5ELE50GALV** m Tubo galvanizado estanco 50mm
55 m × 7.73 (8.19 con costes indirectos) = 450.45

**P5ELE63GALV** m Tubo galvanizado estanco 63mm
0 m × 10.83 (11.48 con costes indirectos) = 0.00

**P5ELEBAND0** m Bandeja PVC400x60mm
0 m × 31 (32.86 con costes indirectos) = 0.00

**P5ELEBAND1** m Bandeja PVC 300x60mm
60 m × 26.19 (27.76 con costes indirectos) = 1665.60

| Medición | Uds. | Largo | Parcial |
|---|---|---|---|
| Conex grupos | 1 | 60 | 60.00 |
| Total |  |  | 60 |

**P5ELEBAND2** m Bandeja PVC 200x60mm
0 m × 17.26 (18.3 con costes indirectos) = 0.00

**P5ELEBAND3** m Bandeja PVC 100x60mm
49 m × 8.32 (8.82 con costes indirectos) = 432.18

**P5ELE16PVC** m tubo. eléctricidad Polímero term libre de halógenos ríg M16
5 m × 1.04 (1.1 con costes indirectos) = 5.50

| Medición | Uds. | Largo | Parcial |
|---|---|---|---|
| Varios s/ nec | 1 | 5 | 5.00 |
| Total |  |  | 5 |

**P5ELE20PVC** m tubo. eléctricidad Polímero term libre de halógenos ríg M20
5 m × 1.15 (1.22 con costes indirectos) = 6.10

| Medición | Uds. | Largo | Parcial |
|---|---|---|---|
| varios s/ nec | 1 | 5 | 5.00 |
| Total |  |  | 5 |

**P5ELE25PVC** m tubo. eléctricidad Polímero term libre de halógenos ríg M25
20 m × 1.41 (1.49 con costes indirectos) = 29.80

| Medición | Uds. | Largo | Parcial |
|---|---|---|---|
| s/med | 1 | 20 | 20.00 |
| Total |  |  | 20 |

**P5ELE32PVC** m tubo. eléctricidad Polímero term libre de halógenos ríg M32
132 m × 1.41 (1.49 con costes indirectos) = 196.68

| Medición | Uds. | Largo | Parcial |
|---|---|---|---|
| s/med | 1 | 132 | 132.00 |
| Total |  |  | 132 |

**P5ELE40PVC** m tubo. eléctricidad Polímero term libre de halógenos ríg M40
5 m × 1.58 (1.67 con costes indirectos) = 8.35

| Medición | Uds. | Largo | Parcial |
|---|---|---|---|
| varios s/ nec | 1 | 5 | 5.00 |
| Total |  |  | 5 |

**P5ELE50PVC** m tubo. eléctricidad Polímero term libre de halógenos ríg M50
55 m × 1.7 (1.8 con costes indirectos) = 99.00

| Medición | Uds. | Largo | Parcial |
|---|---|---|---|
| s/med | 1 | 55 | 55.00 |
| Total |  |  | 55 |

**P5ELE75PVC** m Tubo PVC 75 mm liso adosado o embebido
1 m × 2.86 (3.03 con costes indirectos) = 3.03

| Medición | Uds. | Parcial |
|---|---|---|
| Varios paso acometida | 1 | 1.00 |
| Total |  | 1 |

**P5ELE90PVC** m Tubo PVC 90 mm liso adosado o embebido
2 m × 3.01 (3.19 con costes indirectos) = 6.38

| Medición | Uds. | Largo | Parcial |
|---|---|---|---|
| varios pasos | 2 | 1 | 2.00 |
| Total |  |  | 2 |

**P5ELE110PVC** m Tubo PVC 110 mm liso adosado o embebido
2 m × 4.3 (4.56 con costes indirectos) = 9.12

| Medición | Uds. | Largo | Parcial |
|---|---|---|---|
| varios pasos | 2 | 1 | 2.00 |
| Total |  |  | 2 |

**P5ELE125PVC** m Tubo PVC 125 mm liso adosado o embebido
0 m × 4.13 (4.38 con costes indirectos) = 0.00

**P5ELE160PVC** m Tubo PVC 160 mm liso adosado o embebido
20 m × 4.9 (5.19 con costes indirectos) = 103.80

| Medición | Uds. | Largo | Parcial |
|---|---|---|---|
| Acometida | 1 | 20 | 20.00 |
| Total |  |  | 20 |

**P5ELE200PVC** m Tubo PVC 200 mm liso adosado o embebido
0 m × 5.79 (6.14 con costes indirectos) = 0.00

**P5ELECROZA** m Roza en ladrillo macizo, bloque hormigón
0 m × 5.79 (6.14 con costes indirectos) = 0.00

**P5ARQPREF2.0E** Ud Arqueta MT prefabricada inst. elect. 110x110x160 con tapa FD
0 Ud × 270.54 (286.77 con costes indirectos) = 0.00

**P5ARQPREF1.0E** Ud Arqueta BT prefabricada inst. elect. 100x100x100 con tapa FD
1 Ud × 206.99 (219.41 con costes indirectos) = 219.41

| Medición | Uds. | Parcial |
|---|---|---|
| Acometida | 1 | 1.00 |
| Total |  | 1 |

**P5ARQLD4B** Ud Arqueta de registro 60x60x60 1/2 tapa FD
1 Ud × 112.93 (119.71 con costes indirectos) = 119.71

| Medición | Uds. | Parcial |
|---|---|---|
| Varios conex s/ nec | 1 | 1.00 |
| Total |  | 1 |

**P5ARQLD2** ud Arqueta de registro 80x80x100 1/2 tapa FD
0 ud × 179.86 (190.65 con costes indirectos) = 0.00

**P5ARQLD3** ud Arqueta de registro 70x70x100 1/2 tapa FD
0 ud × 174.79 (185.28 con costes indirectos) = 0.00

**P5ARQLD4** ud Arqueta de registro 60x60x100 1/2 tapa FD
0 ud × 142.52 (151.07 con costes indirectos) = 0.00

**P5ARQLD6** ud Arqueta de registro 40x40x50 1/2 tapa FD
0 ud × 59.29 (62.85 con costes indirectos) = 0.00

**P5ELECAJA1** Ud Caja empotrar 4 lados
4 Ud × 2.09 (2.22 con costes indirectos) = 8.88

| Medición | Uds. | Parcial |
|---|---|---|
| Varios elementos eléctricos | 4 | 4.00 |
| Total |  | 4 |

**P5ELECAJA2** Ud Caja derivación 105x165
2 Ud × 1.8 (1.91 con costes indirectos) = 3.82

| Medición | Uds. | Parcial |
|---|---|---|
| Central medida de gases | 1 | 1.00 |
| Sensores de gases | 1 | 1.00 |
| Total |  | 2 |

**P5ELECAJA3** Ud Cajas de distribución 125 x 125 x 75
5 Ud × 18.24 (19.33 con costes indirectos) = 96.65

| Medición | Uds. | Parcial |
|---|---|---|
| Varios | 5 | 5.00 |
| Total |  | 5 |

**P5ELECAJA4** ud Cajas de distribución 175 x 175 x 95
10 ud × 28.25 (29.95 con costes indirectos) = 299.50

| Medición | Uds. | Parcial |
|---|---|---|
| Varios | 10 | 10.00 |
| Total |  | 10 |

**P5ELECAJA5** Ud Cajas de distribución 225 x 175 x 95
2 Ud × 29.23 (30.98 con costes indirectos) = 61.96

| Medición | Uds. | Parcial |
|---|---|---|
| Bomba 1 (con variador de frecuencia) | 1 | 1.00 |
| Bomba-2 (con variador de frecuencia) | 1 | 1.00 |
| Total |  | 2 |

**P5ELE10** ud Caja EEXD con pulsador marcha y emergencia
2 ud × 94.21 (99.86 con costes indirectos) = 199.72

| Medición | Uds. | Parcial |
|---|---|---|
| Motores |  |  |
| Bombas | 2 | 2.00 |
| Total |  | 2 |

###### A1.2.5.7.5 LÍNEAS BT DE LBT (Cy) (24/10/2011)
Importe: 8945.84

**P5ELEM2X1.5TT** m Manguera electrica 2 x 1.5 + TT1.5 mm2
1027 m × 3.81 (4.04 con costes indirectos) = 4149.08

| Medición | Uds. | Parcial |
|---|---|---|
| L-5,1 Vent-1 | 5 | 5.00 |
| L-5,2 R. Caldeo | 5 | 5.00 |
| L-5,3 Al. Cuadro | 5 | 5.00 |
| L-1,4,1 Señal 1 | 25 | 25.00 |
| L-1,4,1 Señal 2 | 25 | 25.00 |
| L-1,4,1 Señal 3 | 25 | 25.00 |
| L-1,4,1 Señal 4 | 25 | 25.00 |
| L-1,4,1 Señal 5 | 25 | 25.00 |
| L-1,4,1 Señal 6 | 25 | 25.00 |
| L-1,5,1 Vent-1 | 2 | 2.00 |
| L-1,5,2 R. Caldeo | 2 | 2.00 |
| L-1,5,3 Al. Cuadro | 2 | 2.00 |
| L-2,1 Al. Caseta | 30 | 30.00 |
| L-2,1 Al. Emerg Caseta | 30 | 30.00 |
| L-2,2 Al. Ext. Caseta | 25 | 25.00 |
| L-2,4 Instrumentacion | 1 | 1.00 |
| L-2,7,1 Señal 1 | 10 | 10.00 |
| L-2,7,1 Señal 2 | 10 | 10.00 |
| L-2,7,1 Señal 3 | 10 | 10.00 |
| L-2,7,1 Señal 4 | 10 | 10.00 |
| L-2,7,1 Señal 5 | 10 | 10.00 |
| L-2,7,1 Señal 6 | 10 | 10.00 |
| L-2,8,1 Central Gases | 10 | 10.00 |
| L-2,9,1 Nivel | 100 | 100.00 |
| L-2,9,2 Señal 1 | 100 | 100.00 |
| L-2,9,2 Señal 2 | 100 | 100.00 |
| L-2,9,2 Señal 3 | 100 | 100.00 |
| L-2,9,2 Señal 4 | 100 | 100.00 |
| L-2,9,2 Señal 5 | 100 | 100.00 |
| L-2,9,2 Señal 6 | 100 | 100.00 |
| Total |  | 1027 |

**P5ELEM3X1.5TT** m Manguera electrica 3 x 1.5 + TT1.5 mm2
0 m × 4.18 (4.43 con costes indirectos) = 0.00

**P5ELEM12X2.5T** m Manguera electrica 12 x 2.5 + TT2.5 mm2
0 m × 5.16 (5.47 con costes indirectos) = 0.00

**P5ELEM18X2.5T** m Manguera electrica 18 x 2.5 + TT 2.5mm2
0 m × 6.3 (6.68 con costes indirectos) = 0.00

**P5ELEM20X2.5T** m Manguera electrica 20 x 2.5 + TT 2.5mm2
0 m × 7.1 (7.53 con costes indirectos) = 0.00

**P5ELEM2X2.5TT** m Manguera electrica 2 x 2.5 + TT 2.5mm2
715 m × 4.23 (4.48 con costes indirectos) = 3203.20

| Medición | Uds. | Parcial |
|---|---|---|
| L-3 Reserva-1 | 5 | 5.00 |
| L-4 Reserva-2 | 5 | 5.00 |
| L-5,4 T.C. | 5 | 5.00 |
| L-1,5,4 T.C. | 2 | 2.00 |
| L-2,3 Armario Control | 10 | 10.00 |
| L-2,8,2 Señal 1 | 80 | 80.00 |
| L-2,8,2 Señal 2 | 80 | 80.00 |
| L-2,8,2 Señal 3 | 80 | 80.00 |
| L-2,8,2 Señal 4 | 80 | 80.00 |
| L-2,8,2 Señal 5 | 80 | 80.00 |
| L-2,8,2 Señal 6 | 80 | 80.00 |
| L-2,8,2 Señal 7 | 80 | 80.00 |
| L-2,8,2 Señal 8 | 80 | 80.00 |
|  | 5 | 5.00 |
| L-2,9,3 Comunicaciones | 20 | 20.00 |
| L-2,10 Monof (Reserva) | 15 | 15.00 |
| L-5 | 2 | 2.00 |
| L-1,5 | 3 | 3.00 |
| L-2,8,2 | 3 | 3.00 |
| Total |  | 715 |

**P5ELEM2X4TT** m Manguera electrica 2 x 4 + TT4 mm2
0 m × 4.43 (4.7 con costes indirectos) = 0.00

**P5ELEM2X6TT** m Manguera electrica 2 x 6 + TT 6 mm2
0 m × 5.43 (5.76 con costes indirectos) = 0.00

**P5ELEM2X10TT** m Manguera electrica 2 x10 + TT10 mm2 Cu
0 m × 5.76 (6.11 con costes indirectos) = 0.00

**P5ELEM2X2.5T2** m Manguera electrica 2 x 2.5 + TT 2.5mm2 Cu Apantallado
0 m × 4.87 (5.16 con costes indirectos) = 0.00

**P5ELEM2X4T2** m Manguera electrica 2 x 4 + TT 4mm2 Cu Apantallado
0 m × 5.22 (5.53 con costes indirectos) = 0.00

**P5ELEM2X6T2** m Manguera electrica 2 x 6 + TT 6mm2 Cu Apantallado
0 m × 6.25 (6.63 con costes indirectos) = 0.00

**P5ELEM3X2.5T2** m Manguera electrica 3 x 2.5 + TT 2.5mm2 Cu Apantallado
0 m × 5.01 (5.31 con costes indirectos) = 0.00

**P5ELEM3X4TT2** m Manguera electrica 3 x 4 + TT 4mm2 Cu Apantallado
0 m × 5.1 (5.41 con costes indirectos) = 0.00

**P5ELEM3X2.5TT** m Manguera electrica 3 x 2.5 + TT2.5 mm2
22 m × 4.36 (4.62 con costes indirectos) = 101.64

| Medición | Uds. | Parcial |
|---|---|---|
| L-1,3 Reserva-1 | 2 | 2.00 |
| L-2,5 Desodorizacion | 20 | 20.00 |
| Total |  | 22 |

**P5ELEM3X6TT** m Manguera electrica 3 x 6 + TT mm2
0 m × 4.38 (4.64 con costes indirectos) = 0.00

**P5ELEM3X16T2** m Manguera electrica 3 x 16 + TT 16mm2 Cu Apantallado
0 m × 17.99 (19.07 con costes indirectos) = 0.00

**P5ELEM3X35T2** m Manguera electrica 3 x 35 + TT 35mm2 Cu Apantallado
0 m × 17.99 (19.07 con costes indirectos) = 0.00

**P5ELEM4X1.5T2** m Manguera electrica 4 x 1.5 + TT 1.5mm2 Cu Apantallado
0 m × 5.11 (5.42 con costes indirectos) = 0.00

**P5ELEM4X2.5T2** m Manguera electrica 4 x 2.5 + TT 2.5mm2 Cu Apantallado
0 m × 5.64 (5.98 con costes indirectos) = 0.00

**P5ELEM4X1.5TT** m Manguera electrica 4 x 1.5 + TT1.5 mm2 Cu
0 m × 4.44 (4.71 con costes indirectos) = 0.00

**P5ELEM4X2.5TT** m Manguera electrica 4 x 2.5 + TT2.5 mm2 Cu
0 m × 4.89 (5.18 con costes indirectos) = 0.00

**P5ELEM4X4TT** m Manguera electrica 4 x 4 + TT4 mm2 Cu
35 m × 4.64 (4.92 con costes indirectos) = 172.20

| Medición | Uds. | Parcial |
|---|---|---|
| L-2,6 Intrusión | 20 | 20.00 |
| L-2,10 Trif (Reserva) | 15 | 15.00 |
| Total |  | 35 |

**P5ELEM4X6TT** m Manguera electrica 4 x 6 + TT6 mm2 Cu
3 m × 8.06 (8.54 con costes indirectos) = 25.62

| Medición | Uds. | Parcial |
|---|---|---|
| L-2,10 Fuerza | 3 | 3.00 |
| Total |  | 3 |

**P5ELEM4X16TT** m Manguera electrica 4 x 16 + TT16 mm2 Cu
0 m × 10.49 (11.12 con costes indirectos) = 0.00

**P5ELEM4X6T2** m Manguera electrica 4 x 6 + TT 6mm2 Cu Apantallado
0 m × 9.27 (9.83 con costes indirectos) = 0.00

**P5ELEM4X10TT** m Manguera electrica 4 x 10 + TT10 mm2 Cu
0 m × 7.94 (8.42 con costes indirectos) = 0.00

**P5ELEM4X10T2** m Manguera electrica 4 x 10 + TT 10mm2 Cu Apantallado
0 m × 9.14 (9.69 con costes indirectos) = 0.00

**P5ELEM4X16T2** m Manguera electrica 4 x 16 + TT 16mm2 Cu Apantallado
0 m × 12.06 (12.78 con costes indirectos) = 0.00

**P5ELEM4X25TT** m Manguera electrica 4 x 25 + TT mm2 Cu
0 m × 13.41 (14.21 con costes indirectos) = 0.00

**P5ELEM4X25T2** m Manguera electrica 4 x 25 + TT 25mm2 Cu Apantallado
0 m × 15.42 (16.35 con costes indirectos) = 0.00

**P5ELEM4X35TT** m Manguera electrica 4 x 35 + TT35 mm2 Cu
0 m × 16.86 (17.87 con costes indirectos) = 0.00

**P5ELEM4X50TT** m Manguera electrica 4 x 50 + TT mm2 Cu
0 m × 32.68 (34.64 con costes indirectos) = 0.00

**P5ELEM4X50T2** m Manguera electrica 4 x 50 + TT 50 mm2 Cu Apantallado
0 m × 37.59 (39.85 con costes indirectos) = 0.00

**P5ELEM1X16TT** m Manguera electrica 1 x 16 mm2 Cu
0 m × 5.56 (5.89 con costes indirectos) = 0.00

**P5ELEM1X35TT** m Manguera electrica 1 x 35 mm2 Cu
0 m × 6.7 (7.1 con costes indirectos) = 0.00

**P5ELEM4X35T2** m Manguera electrica 4 x 35 + TT 35mm2 Cu Apantallado
0 m × 19.39 (20.55 con costes indirectos) = 0.00

**P5ELEM1X70** m Manguera electrica 1 x 70 mm2 Cu
0 m × 10.85 (11.5 con costes indirectos) = 0.00

**P5ELEM1X70-2** m Manguera electrica 1 x 70 mm2 Cu Apantallado
0 m × 12.47 (13.22 con costes indirectos) = 0.00

**P5ELEM1X95** m Manguera electrica 1 x 95 mm2 Cu
0 m × 14.96 (15.86 con costes indirectos) = 0.00

**P5ELEM1X95-2** m Manguera electrica 1 x 95 mm2 Cu Apantallado
0 m × 17.2 (18.23 con costes indirectos) = 0.00

**P5ELEM1X120-2** m Manguera electrica 1 x 120 mm2 Cu Apantallado
0 m × 20.22 (21.43 con costes indirectos) = 0.00

**P5ELEM1X120** m Manguera electrica 1 x 120 mm2 Cu
0 m × 17.57 (18.62 con costes indirectos) = 0.00

**P5ELEM1X150** m Manguera electrica 1 x 150 mm2 Cu
0 m × 24.42 (25.89 con costes indirectos) = 0.00

**P5ELEM1X150-2** m Manguera electrica 1 x 150 mm2 Cu Apantallado
0 m × 28.09 (29.78 con costes indirectos) = 0.00

**P5ELEM1X180** m Manguera electrica 1 x 180 mm2 Cu
0 m × 23.94 (25.38 con costes indirectos) = 0.00

**P5ELEM1X185** m Manguera electrica 1 x 185 mm2 Cu
0 m × 21.03 (22.29 con costes indirectos) = 0.00

**P5ELEM1X185-2** m Manguera electrica 1 x 185 mm2 Cu Apantallado
0 m × 24.19 (25.64 con costes indirectos) = 0.00

**P5ELEM01** Ud Conjunto pequeño material líneas BT
0 Ud × 1587.1 (1682.33 con costes indirectos) = 0.00

**P5ELEM1X16A** m Manguera electrica 1 x 16 mm2 Al
0 m × 3.22 (3.41 con costes indirectos) = 0.00

**P5ELEM1X16A2** m Manguera electrica 1 x 16 mm2 Al apantallado
0 m × 3.79 (4.02 con costes indirectos) = 0.00

**P5ELEM2X16A** m Manguera electrica 2 x 16 mm2 Al
0 m × 3.8 (4.03 con costes indirectos) = 0.00

**P5ELEM3X16A** m Manguera electrica 3 x 16 mm2 Al
0 m × 4.39 (4.65 con costes indirectos) = 0.00

**P5ELEM4X16A** m Manguera electrica 4 x 16 mm2 Al
20 m × 4.98 (5.28 con costes indirectos) = 105.60

| Medición | Uds. | Parcial |
|---|---|---|
| ACOMETIDA | 20 | 20.00 |
| Total |  | 20 |

**P5ELEM3X16TA2** m Manguera electrica 3 x 16 mm2+16TT Al Apantallado
170 m × 5.61 (5.95 con costes indirectos) = 1011.50

| Medición | Uds. | Parcial |
|---|---|---|
| Bateria Condensadores | 10 | 10.00 |
| Variador-1 | 5 | 5.00 |
| L-1.1 Bomba-1 | 75 | 75.00 |
| Variador-2 | 5 | 5.00 |
| L-1.2 Bomba-2 | 75 | 75.00 |
| Total |  | 170 |

**P5ELEM2X16TTA** m Manguera electrica 2 x 16 mm2+16TT Al
0 m × 4.39 (4.65 con costes indirectos) = 0.00

**P5ELEM3X16TTA** m Manguera electrica 3 x 16 mm2+16TT Al
0 m × 4.98 (5.28 con costes indirectos) = 0.00

**P5ELEM4X16TTA** m Manguera electrica 4 x 16 mm2+16TT Al
30 m × 5.57 (5.9 con costes indirectos) = 177.00

| Medición | Uds. | Parcial |
|---|---|---|
| Grupo Electrógeno | 20 | 20.00 |
| L-1 Bombeo | 5 | 5.00 |
| L-2 Serv. Auxiliares | 5 | 5.00 |
| Total |  | 30 |

**P5ELEM3X25TTA** m Manguera electrica 3 x 25 mm2+16TT Al Apantallado
0 m × 39.95 (42.35 con costes indirectos) = 0.00

**P5ELEM4X25TTA** m Manguera electrica 4 x 25 mm2+16TT Al
0 m × 45.69 (48.43 con costes indirectos) = 0.00

**P5ELEM1X35A** m Manguera electrica 1 x35 Al mm2
0 m × 4.09 (4.34 con costes indirectos) = 0.00

**P5ELEM1X35A2** m Manguera electrica 1 x35 Al mm2 Apantallado
0 m × 4.09 (4.34 con costes indirectos) = 0.00

**P5ELEM1X50A2** m Manguera electrica 1 x 50 Al mm2 Apantallado
0 m × 7.36 (7.8 con costes indirectos) = 0.00

**P5ELEM1X70A** m Manguera electrica 1 x 70 Al mm2
0 m × 9.06 (9.6 con costes indirectos) = 0.00

**P5ELEM1X70A2** m Manguera electrica 1 x 70 Al mm2 Apantallado
0 m × 9.06 (9.6 con costes indirectos) = 0.00

**P5ELEM1X95A2** m Manguera electrica 1 x 95 Al mm2 Apantallado
0 m × 12.46 (13.21 con costes indirectos) = 0.00

**P5ELEM1X120A2** m Manguera electrica 1 x 120 Al mm2 Apantallado
0 m × 17.94 (19.02 con costes indirectos) = 0.00

**P5ELEM1X150A2** m Manguera electrica 1 x 150 Al mm2 Apantallado
0 m × 16.4 (17.38 con costes indirectos) = 0.00

**P5ELEM1X240A2** m Manguera electrica 1 x 240 Al mm2 Apantallado
0 m × 21.03 (22.29 con costes indirectos) = 0.00

**P5ELEM1X95A** m Manguera electrica 1 x 95 Al mm2
0 m × 10.84 (11.49 con costes indirectos) = 0.00

**P5ELEM1X120A** m Manguera electrica 1 x 120 Al mm2
0 m × 16.02 (16.98 con costes indirectos) = 0.00

**P5ELEM1X150A** m Manguera electrica 1 x 150 Al mm2
0 m × 14.69 (15.57 con costes indirectos) = 0.00

**P5ELEM1X185A** m Manguera electrica 1 x 185 Al mm2
0 m × 15.64 (16.58 con costes indirectos) = 0.00

**P5ELEM1X240A** m Manguera electrica 1 x 240 Al mm2
0 m × 18.28 (19.38 con costes indirectos) = 0.00

**P5ELEM95X54TT** m Manguera RZ 0,6/1 KV 3x95 mm2+54TT aéreo Al
0 m × 20.76 (22.01 con costes indirectos) = 0.00

**P5ELEM1X185A2** m Manguera electrica 1 x 185 Al mm2 Apantallado
0 m × 17.98 (19.06 con costes indirectos) = 0.00

###### A1.2.5.7.6 TOMA TIERRA DE LBT (Cy) (31/01/2000)
Importe: 1384.61

**P5ELECTT0** ud Informe resultados ejecución toma tierra
1 ud × 91.66 (97.16 con costes indirectos) = 97.16

**P5ELETT1** ud Toma tierra alumbrado público con placa en arq.
0 ud × 61.32 (65 con costes indirectos) = 0.00

**P5ELETT2** ud Toma de tierra independiente con pica 200/14.3 Fe+Cu+arq. visita
2 ud × 87.83 (93.1 con costes indirectos) = 186.20

| Medición | Uds. | Parcial |
|---|---|---|
| EBAR | 2 | 2.00 |
| Nota: Trafo y generador medido a parte en otro |  |  |
| capítulo |  |  |
| Total |  | 2 |

**P5ELETT3** Ud Toma de tierra independiente con pica 250/18 Fe+Cu+arqueta vis
0 Ud × 89.66 (95.04 con costes indirectos) = 0.00

**P5ELETT7** ud Soldadura aluminotérmica
4 ud × 8.43 (8.94 con costes indirectos) = 35.76

| Medición | Uds. | Parcial |
|---|---|---|
| Varios | 4 | 4.00 |
| Total |  | 4 |

**P5ELETT10** ud Arq. polipropileno con tapa registrable
2 ud × 65.99 (69.95 con costes indirectos) = 139.90

| Medición | Uds. | Parcial |
|---|---|---|
| TT | 2 | 2.00 |
| Total |  | 2 |

**P5ARQLD6** ud Arqueta de registro 40x40x50 1/2 tapa FD
0 ud × 59.29 (62.85 con costes indirectos) = 0.00

**P5ELETT8** ud Conexión red tierras estructura metálica
3 ud × 150.19 (159.2 con costes indirectos) = 477.60

| Medición | Uds. | Parcial |
|---|---|---|
| Conex. varios | 3 | 3.00 |
| Total |  | 3 |

**P5ELETT9** ud Conexión red tierras estructura de hormigón
1 ud × 175.27 (185.79 con costes indirectos) = 185.79

| Medición | Uds. | Parcial |
|---|---|---|
| C/10m | 1 | 1.00 |
| Total |  | 1 |

**P5ELEPRAAYOS** Ud Pararrayos ionizante - seguidor de campo tipo S/300 R=150
0 Ud × 1361.93 (1443.65 con costes indirectos) = 0.00

**P5ELETT4A** m Cab. cobre des. 1x35 mm2 grap. muro
9 m × 6.14 (6.51 con costes indirectos) = 58.59

| Medición | Uds. | Largo | Parcial |
|---|---|---|---|
| EBAR | 3 | 3 | 9.00 |
| Total |  |  | 9 |

**P5ELETT4B** m Cab. cobre des. 1x50 mm2 grap. muro
0 m × 9.41 (9.97 con costes indirectos) = 0.00

**P5ELETT4C** m Cab. cobre des. 1x70 mm2 grap. muro
0 m × 7.07 (7.49 con costes indirectos) = 0.00

**P5ELETT5A** m Cab. cobre des. 1x35 mm2 en tubo+tubería PVC rig M25
33 m × 5.82 (6.17 con costes indirectos) = 203.61

| Medición | Uds. | Largo | Parcial |
|---|---|---|---|
| Conexiones cuadros y elementos | 1 | 24 | 24.00 |
| CCMs y cuadros | 3 | 3 | 9.00 |
| Total |  |  | 33 |

**P5ELETT5B** m Cab. cobre des. 1x50 mm2 en tubo+tubería PVC rig M25
0 m × 8.65 (9.17 con costes indirectos) = 0.00

**P5ELETT6A** m Cab. cobre des. 1x35 mm2 en tubo+zanja
0 m × 6.3 (6.68 con costes indirectos) = 0.00

**P5ELETT6B** m Cab. cobre des. 1x50 mm2 en tubo+zanaj
0 m × 9.12 (9.67 con costes indirectos) = 0.00

###### A1.2.5.7.7 MECANISMOS ( (Cy) (24/07/2013)
Importe: 383.26

**P5ELEC01** ud Interruptor monopolar
1 ud × 6.23 (6.6 con costes indirectos) = 6.60

| Medición | Uds. | Parcial |
|---|---|---|
| EBAR | 1 | 1.00 |
| Total |  | 1 |

**P5ELEC02** ud Interruptor bipolar
1 ud × 10.68 (11.32 con costes indirectos) = 11.32

| Medición | Uds. | Parcial |
|---|---|---|
| EBAR | 1 | 1.00 |
| Total |  | 1 |

**P5ELEC03** ud Conmutador serie básica
2 ud × 6.23 (6.6 con costes indirectos) = 13.20

| Medición | Uds. | Parcial |
|---|---|---|
| EBAR | 2 | 2.00 |
| Total |  | 2 |

**P5ELEC04** ud Conmutadorde cruce
1 ud × 10.65 (11.29 con costes indirectos) = 11.29

| Medición | Uds. | Parcial |
|---|---|---|
| EBAR | 1 | 1.00 |
| Total |  | 1 |

**P5ELEC05** ud Doble interruptor
0 ud × 7.99 (8.47 con costes indirectos) = 0.00

**P5ELEC06** ud Doble conmutador
0 ud × 10.23 (10.84 con costes indirectos) = 0.00

**P5ELEC07** Ud Base enchufe 25 A monofásica
0 Ud × 25.91 (27.46 con costes indirectos) = 0.00

**P5ELEC08** ud Base de enchufe 16A monofásica
0 ud × 21.43 (22.72 con costes indirectos) = 0.00

**P5ELEC09** ud Base de enchufe trifásica 16A
0 ud × 66.24 (70.21 con costes indirectos) = 0.00

**P5ELE10** ud Caja EEXD con pulsador marcha y emergencia
0 ud × 94.21 (99.86 con costes indirectos) = 0.00

**P5ELECT1** ud Toma corr. 2P+T 32 A IP-66
1 ud × 135.03 (143.13 con costes indirectos) = 143.13

| Medición | Uds. | Parcial |
|---|---|---|
| EBAR | 1 | 1.00 |
| Total |  | 1 |

**P5ELECT2** ud Toma corr. 3P+T 32 A IP-66
0 ud × 164.79 (174.68 con costes indirectos) = 0.00

**P5ELECT3** ud Toma corr. 3P+N+T 32 A IP-66
1 ud × 186.53 (197.72 con costes indirectos) = 197.72

| Medición | Uds. | Parcial |
|---|---|---|
| EBAR | 1 | 1.00 |
| Total |  | 1 |

**P5ELECT4** ud Toma corr. 3P+N+T 16 A IP-55
0 ud × 140.85 (149.3 con costes indirectos) = 0.00

###### A1.2.5.7.8 ALUMBRADO (Cy) (31/01/2000)
Importe: 1054.9

**P5ELEIL1X60LE** ud Lum. lineal 1x60W.LED estanca+Ip68
4 ud × 171.2 (181.47 con costes indirectos) = 725.88

**P5ELEIL1X61LE** ud Lum. lineal 1x60W.LED Ip65
0 ud × 153.28 (162.48 con costes indirectos) = 0.00

**P5ELEILEMERG** ud Bloque auton. de emergencia 70-583 Lúm
2 ud × 57.11 (60.54 con costes indirectos) = 121.08

**P5ELEI400LED** Ud Luminaria LEDs de 1x400 W IP67 estanca
0 Ud × 642.14 (680.67 con costes indirectos) = 0.00

**P5ELEI150LED** Ud Luminaria LEDs de 1x150 W IP67 estanca
0 Ud × 165.82 (175.77 con costes indirectos) = 0.00

**P5ELEI150WEXT** Ud Proyector IP 65, 150 W LED Montado sobre fachada+brazo
1 Ud × 196.17 (207.94 con costes indirectos) = 207.94

**P5ELEI200WEXT** ud Proyector IP 65, 200 W LED Montado sobre fachada+brazo
0 ud × 310.09 (328.7 con costes indirectos) = 0.00

**P5ELEI400WEXT** Ud Proyector IP 65, 400 W led. Montado sobre fachada
0 Ud × 358.05 (379.53 con costes indirectos) = 0.00

**P5ELEI400WX2** Ud Columna de 12 m + dos proyectores 400 W LED
0 Ud × 1547.77 (1640.64 con costes indirectos) = 0.00

**P5ELECFAR05** ud Columna 8m+ brazo150w led
0 ud × 891.96 (945.48 con costes indirectos) = 0.00

**P5ELECFAR06** ud Columna 8m + brazo 200w led
0 ud × 1171.4 (1241.68 con costes indirectos) = 0.00

**P5ELECCGB1** Ud Centro de mando alumbrado público+protecciones+TT+tramitac.
0 Ud × 1011.45 (1072.14 con costes indirectos) = 0.00

##### A1.2.5.8. INSTALACIONES AUX. Y VARIOS (Cy) (21/11/2011)
Importe: 8551.49

**P3EDIFFONT1** Ud Inst. fontanería ac. inox AISI316
1 Ud × 156.05 (165.41 con costes indirectos) = 165.41

| Medición | Uds. | Parcial |
|---|---|---|
| Recinto exterior | 1 | 1.00 |
| Total |  | 1 |

**P3EDIFFONT6** Ud Lavaojos emergencia (EBAR)
1 Ud × 1270.92 (1347.18 con costes indirectos) = 1347.18

**P7INC4** Ud Extin.Pol. ABC9Kg.EF34A-144B
1 Ud × 90.13 (95.54 con costes indirectos) = 95.54

| Medición | Uds. | Parcial |
|---|---|---|
| Sala CCMs | 1 | 1.00 |
| Nota: Trafo y generador incluidos en inst. elec |  |  |
| Total |  | 1 |

**P9VA15** ud Señal Corporativa pared 300x200mm
1 ud × 57.44 (60.89 con costes indirectos) = 60.89

**P9VAR16** ud Señal Corporativa una cara c/ postes 1800x1110mm
0 ud × 217.83 (230.9 con costes indirectos) = 0.00

**P9VAR1** ud Legalización y verificación de requerimientos CTE
1 ud × 2610.8 (2767.45 con costes indirectos) = 2767.45

**P9VAR2** Ud Legalización inst. incendios
1 Ud × 446.59 (473.39 con costes indirectos) = 473.39

**P9VAR3** Ud Legalización aparatos a presión
0 Ud × 2061.18 (2184.85 con costes indirectos) = 0.00

**P9VAR4** Ud Legalización almacenamiento prod. químicos
0 Ud × 2061.18 (2184.85 con costes indirectos) = 0.00

**P9VAR5** ud Tramitación REI
1 ud × 2404.7 (2548.98 con costes indirectos) = 2548.98

**P9VAR6** ud Manual de operaciones y mantenimiento
0 ud × 3091.75 (3277.26 con costes indirectos) = 0.00

**P9VAR7** ud Certificado RD1215/1997
1 ud × 1030.8 (1092.65 con costes indirectos) = 1092.65

| Medición | Uds. | Parcial |
|---|---|---|
| Toda la instalación | 1 | 1.00 |
| Total |  | 1 |

##### A1.2.5.9. DEMOLICIÓN Y ADECUACIÓN EDAR EXISTENTE (GC) (29/06/2004)
Importe: 42223.27

**P-102AMB-PL01** m² Preparación del terreno y laboreo mecánico
283 m² × 0.18 (0.19 con costes indirectos) = 53.77

| Medición | Uds. | Largo | Parcial |
|---|---|---|---|
| Zona EDAR | 1 | 283 | 283.00 |
| Total |  |  | 283 |

**P-102AMBPL12** m² Formación cesped rústico<5000 m2
0 m² × 1.71 (1.81 con costes indirectos) = 0.00

**P1MT03B1** m³ Excavación localizadas medio-duro+agotam+Tte vertedero
0 m³ × 3.86 (4.09 con costes indirectos) = 0.00

**P1MT03G1** m³ Excavación de desmontes suelos + Tte a terraplén o vertedero
0 m³ × 4.05 (4.29 con costes indirectos) = 0.00

**P1MT05A** m³ Formación de terraplén suelo adecuado préstamo 95% PN
0 m³ × 3.59 (3.81 con costes indirectos) = 0.00

**P1MT08BASEZA1** m³ Zahorra artificial
0 m³ × 10.9 (11.55 con costes indirectos) = 0.00

**P4RSSLIMP1A** Ud Proyecto de demolición de EDAR, tasas y permisos
1 Ud × 3763.6 (3989.42 con costes indirectos) = 3989.42

**P1MT06H** m3 Demolición edific. medios mecánicos
37.45 m3 × 12.67 (13.43 con costes indirectos) = 502.95

| Medición | Uds. | Largo | Alto | Parcial |
|---|---|---|---|---|
| Edificación | 1 | 10.7 | 3.5 | 37.45 |
| Total |  |  |  | 37.45 |

**P1MT06A** m³ Demolición muro o losa hormigón armado+tte+canon
258.4 m³ × 46.51 (49.3 con costes indirectos) = 12739.12

| Medición | Uds. | Largo | Ancho | Alto | Parcial |
|---|---|---|---|---|---|
| Losa | 1 | 230 |  | 0.3 | 69.00 |
| Alzados | 1 | 32 | 0.4 | 3.5 | 44.80 |
| Cubierta-losa | 1 | 230 | 0.3 |  | 69.00 |
|  | 4 | 3 | 0.3 | 3.5 | 12.60 |
| Arquetas | 4 | 5 |  |  | 20.00 |
| Otros cimentaciones y varios | 0.2 | 215 |  |  | 43.00 |
| Total |  |  |  |  | 258.4 |

**P1MT06B** m³ Demolición muro en masa o mamposteria+tte+canon
30 m³ × 28.51 (30.22 con costes indirectos) = 906.60

| Medición | Uds. | Largo | Ancho | Alto | Parcial |
|---|---|---|---|---|---|
| Cimentación | 1 | 60 | 0.5 | 1 | 30.00 |
| Total |  |  |  |  | 30 |

**P1MT06K** m² Demolición muro bloque o ladrillo
180 m² × 4.89 (5.18 con costes indirectos) = 932.40

| Medición | Uds. | Largo | Ancho | Parcial |
|---|---|---|---|---|
|  | 1 | 60 | 3 | 180.00 |
| Total |  |  |  | 180 |

**P1MT06C** m² Demolición pavimento hormigón o acerado 40 cm espesor+tte+canon
55 m² × 6.28 (6.66 con costes indirectos) = 366.30

| Medición | Uds. | Largo | Parcial |
|---|---|---|---|
| Varios daños acerado ** | 1 | 55 | 55.00 |
| Total |  |  | 55 |

**P1MT06D** m³ Demolición pavimento de mezcla bituminosa+tte+canon
0 m³ × 14.07 (14.91 con costes indirectos) = 0.00

**P4RSSLIMP7A** Ud Limpieza y retirada de fangos EDAR Los Barrios
0 Ud × 5892.4 (6245.94 con costes indirectos) = 0.00

**P4RSSLIMP7B** Ud Limpieza y retirada de fangos EDAR Guadacorte
0 Ud × 6115.2 (6482.11 con costes indirectos) = 0.00

**P4RSSLIMP7C** Ud Limpieza y retirada de fangos EDAR S. Roque
0 Ud × 4076.8 (4321.41 con costes indirectos) = 0.00

**P4RSSLIMP7D** Ud Limpieza y retirada de fangos EDAR S. Guadarranque
0 Ud × 2946.2 (3122.97 con costes indirectos) = 0.00

**P4RSSLIMP7E** Ud Limpieza y retirada de fangos EDAR Carteya
1 Ud × 1301.9 (1380.01 con costes indirectos) = 1380.01

**P4RSSLIMP8A** Ud Limpieza, retirada, y desmontaje equipos EDAR los Barrios
0 Ud × 5675.2 (6015.71 con costes indirectos) = 0.00

**P4RSSLIMP8B** Ud Limpieza, retirada, y desmontaje equipos EDAR los Guadacorte
0 Ud × 6212.86 (6585.63 con costes indirectos) = 0.00

**P4RSSLIMP8C** Ud Limpieza, retirada, y desmontaje equipos EDAR S. Roque
0 Ud × 4510.28 (4780.9 con costes indirectos) = 0.00

**P4RSSLIMP8D** Ud Limpieza, retirada, y desmontaje equipos EDAR Guadarranque
0 Ud × 4124.94 (4372.44 con costes indirectos) = 0.00

**P4RSSLIMP8E** Ud Limpieza, retirada, y desmontaje equipos EDAR Carteya
1 Ud × 1705.48 (1807.81 con costes indirectos) = 1807.81

**P4RSSLIMP9A** Ud Limpieza, retirada, y desmontaje instalac electric EDAR Los Barr
0 Ud × 4568.37 (4842.47 con costes indirectos) = 0.00

**P4RSSLIMP9B** Ud Limpieza, retirada, y desmontaje instalac electric EDAR Guadacor
0 Ud × 4837.19 (5127.42 con costes indirectos) = 0.00

**P4RSSLIMP9C** Ud Limpieza, retirada, y desmontaje instalac electric EDAR S. Roque
0 Ud × 3941.1 (4177.57 con costes indirectos) = 0.00

**P4RSSLIMP9D** Ud Limpieza, retirada, y desmontaje instalac electric EDAR Guadarra
0 Ud × 3582.66 (3797.62 con costes indirectos) = 0.00

**P4RSSLIMP9E** Ud Limpieza, retirada, y desmontaje instalac electric EDAR Carteya
1 Ud × 1521.65 (1612.95 con costes indirectos) = 1612.95

**P4RSSLIMP10A** Ud Limpieza, retirada, y desmontaje conducciones EDAR Los Barr
0 Ud × 5733.29 (6077.29 con costes indirectos) = 0.00

**P4RSSLIMP10B** Ud Limpieza, retirada, y desmontaje conducciones EDAR Guadacorte
0 Ud × 5760.19 (6105.8 con costes indirectos) = 0.00

**P4RSSLIMP10C** Ud Limpieza, retirada, y desmontaje conducciones EDAR San Roque
0 Ud × 5580.97 (5915.83 con costes indirectos) = 0.00

**P4RSSLIMP10D** Ud Limpieza, retirada, y desmontaje conducciones EDAR Guadarranque
0 Ud × 4595.27 (4870.99 con costes indirectos) = 0.00

**P4RSSLIMP10E** Ud Limpieza, retirada, y desmontaje conducciones EDAR Carteya
1 Ud × 1548.55 (1641.46 con costes indirectos) = 1641.46

**P4RSSFIBC1** m Demolición y gest. residuos conduc. fibrocemento DN<1200
0 m × 46.78 (49.59 con costes indirectos) = 0.00

| Medición | Parcial |
|---|---|
| Conexionados |  |
| Total | 0 |

**P4RSS5A** ud Cegado arqueta o tuberías mediante tape y hormigonado
5 ud × 112.27 (119.01 con costes indirectos) = 595.05

| Medición | Uds. | Parcial |
|---|---|---|
| Varios conexionados a tubería | 5 | 5.00 |
| Total |  | 5 |

**P5MBS12.5** m² MB 5cm AC16 surf D BC60/70 + emulsión ECI o ECR 100kg/m2
0 m² × 6.07 (6.43 con costes indirectos) = 0.00

**P5MBS20.7** m² MB 7 cm AC22 bin S BC50/70 + emulsión ECI o ECR 100kg/m2
0 m² × 6.4 (6.78 con costes indirectos) = 0.00

**P5PAV7** m² Pav. solado acerado terrazo reliev. pulido +10 HM20+15 ZA1
55 m² × 27.7 (29.36 con costes indirectos) = 1614.80

| Medición | Uds. | Largo | Parcial |
|---|---|---|---|
| Varios daños acerado ** | 1 | 55 | 55.00 |
| Total |  |  | 55 |

**P5PAVHM20A** m² Pav.hormigón magro 15 cm firmes
55 m² × 13.12 (13.91 con costes indirectos) = 765.05

| Medición | Uds. | Largo | Parcial |
|---|---|---|---|
| Varios daños acerado ** | 1 | 55 | 55.00 |
| Total |  |  | 55 |

**P5BORD1** m Bordillo hormigón 17x30
5 m × 12.5 (13.25 con costes indirectos) = 66.25

| Medición | Uds. | Largo | Parcial |
|---|---|---|---|
| Acerado | 1 | 5 | 5.00 |
| Total |  |  | 5 |

**P5BORD2** m Bordillo granito 15x25x120 cm
30 m × 28.87 (30.6 con costes indirectos) = 918.00

| Medición | Uds. | Largo | Parcial |
|---|---|---|---|
| Afección acerado | 2 | 15 | 30.00 |
| Total |  |  | 30 |

**P5BORD3** m Bordillo prefabricado hormigón bicapa 9-10x20
0 m × 9.9 (10.49 con costes indirectos) = 0.00

**P4RSSLIMP10F** Ud Retirada y reposición casetas afectadas por demolición Carteya (25/05/2017)
1 Ud × 4774.48 (5060.95 con costes indirectos) = 5060.95
Desmontaje, acopio y posterior reposición de casetas de madera afectadas por demolición. Incluida obra civil y eléctrica necesaria. Unidad completa

| Código | Ud | Descripción | Rendimiento | Precio | Importe |
|---|---|---|---|---|---|
| OTRO-CANON1 | m³ | Canon vertido+clasif.residuos+RCD (excav o demolic) | 15 | 2.69 | 40.35 |
| OTRO-CANON3 | m³ | Canon tratamiento residuos peligroso | 5 | 5.93 | 29.65 |
| OTRO-CANON4 | m³ | Canon distinto de excav. y demolic | 60 | 2.24 | 134.40 |
| OTROS-LIMP10F | Ud | Retirada y posterior reposición casetas Carteya (12/05/2020) | 1 | 4570.08 | 4570.08 |
|  |  | Total |  |  | 4774.48 |

**P4RSSLIMP10G** Ud Reposición e integración paisajística EDAR Carteya (06/04/2011)
1 Ud × 2384.95 (2528.05 con costes indirectos) = 2528.05
Relleno de huecos y explanación tras demolición de la EDAR de Carteya con aporte de arena, incluidas medidas de integración paisajística. Unidad completa

| Código | Ud | Descripción | Rendimiento | Precio | Importe |
|---|---|---|---|---|---|
| MAT1SUELO-5 | m³ | Arena silícea | 180 | 11.27 | 2028.60 |
| MAO-001 | h | Cuadrilla "A" | 5 | 42 | 210.00 |
| MAQ-002A1 | h | Retroexcavadora ruedas hidráulica 51/70 cv | 5 | 29.27 | 146.35 |
|  |  | Total |  |  | 2384.95 |

**P4RSS5C** ud Operaciones conexión, tapiado y bypass puesta en marcha EBAR
1 ud × 4473.9 (4742.33 con costes indirectos) = 4742.33

## A2 EDAR
Importe: 14431895.48

### A2.01 OBRA CIVIL (19/11/1998)
Importe: 5818333.73

#### A2.01.01 Movimiento de tierras (01/01/2004)
Importe: 345371.55

##### A2.01.01.01 Explanaciones y Plataformas (01/01/2004)
Importe: 234251.28

**P1MT01A** m² Desbroce y limpieza con med mec.(baja densidad arbórea)
134134 m² × 0.19 (0.2 con costes indirectos) = 26826.80

| Medición | Uds. | Largo | Parcial |
|---|---|---|---|
| EDAR | 1 | 134134 | 134134.00 |
| Total |  |  | 134134 |

**P1MT03GK21** m³ Excavación de desmontes EDAR + Tte a terraplén o vertedero (08/04/2020)
87590.51 m³ × 2.17 (2.3 con costes indirectos) = 201458.17
Excavación desmontes de plataformas de la EDAR con medios mecánicos, en terreno medio-duro (aluvial, terciario y transición de roca ripable), con extracción de los productos y transporte a punto de utilización para terraplenado, acopios intermedios o provisionales o vertedero autorizado a cualquier distancia, incluyendo agotamientos para cualquier caudal, elementos de sostenimiento, carga y transporte a vertedero autorizado, canon de vertido y operaciones de reperfilado y canon de vertido. Unidad medida sobre perfil teórico, operación incluyendo esponjamiento del material.

| Código | Ud | Descripción | Rendimiento | Precio | Importe |
|---|---|---|---|---|---|
| MAO-002 | h | Encargado general | 0.002 | 20.46 | 0.04 |
| MAO-007 | h | Peón general | 0.005 | 16.6 | 0.08 |
| MAQ-002A3 | h | Retroexcavadora de orugas hidráulica 101/130 cv | 0.005 | 44.28 | 0.22 |
| MAQ-004A2 | h | Camión basculante 4x4 14 t. | 0.02 | 24.02 | 0.48 |
| OTRO-CANON1 | m³ | Canon vertido+clasif.residuos+RCD (excav o demolic) | 0.5 | 2.69 | 1.35 |
|  |  | Total |  |  | 2.17 |

| Medición | Uds. | Largo | Ancho | Parcial |
|---|---|---|---|---|
| L0-L1 | 0.5 | 62.06 | 6.8 | 211.004 |
| L1-L2 | 0.5 | 306.74 | 25 | 3834.250 |
| L2-L3 | 0.5 | 445.33 | 25 | 5566.625 |
| L3-L4 | 0.5 | 881.02 | 25 | 11012.750 |
| L4-L5 | 0.5 | 1669.86 | 25 | 20873.250 |
| L5-L6 | 0.5 | 1517.65 | 25 | 18970.625 |
| L6-L7 | 0.5 | 1022.32 | 25 | 12779.000 |
| L7-L8 | 0.5 | 947.94 | 25 | 11849.250 |
| L8-LF | 0.5 | 453.41 | 11 | 2493.755 |
| Total |  |  |  | 87590.51 |

**P1MT05C** m³ Formación de terraplén procedente de excavación 95% PN
3660.31 m³ × 1.54 (1.63 con costes indirectos) = 5966.31

| Medición | Uds. | Largo | Ancho | Parcial |
|---|---|---|---|---|
| L0-L1 | 0.5 | 20.96 | 10 | 104.80 |
| L1-L2 | 0.5 | 96.91 | 25 | 1211.38 |
| L2-L3 | 0.5 | 104.68 | 25 | 1308.50 |
| L3-L4 | 0.5 | 37.18 | 25 | 464.75 |
| L4-L5 | 0.5 | 26.91 | 25 | 336.38 |
| L5-L6 | 0.5 | 18.76 | 25 | 234.50 |
| Total |  |  |  | 3660.31 |

##### A2.01.01.02 Muros de escollera (27/11/2009)
Importe: 16641.63

**P1MT03CK3** m³ Excavación localizadas EDAR (08/04/2020)
275 m³ × 4.98 (5.28 con costes indirectos) = 1452.00
Excavación localizada en la EDAR, para ejecución de zanja, obras de conexión, pozos y cimentaciones con medios mecánicos en cualquier clase de terreno, con extracción de los productos a superficie mediante contenedor u otros necesarios, carga y transporte a acopio y/o vertedero autorizado, incluidos medios auxiliares, transportes necesarios, canon de vertido y operaciones de reperfilado. Unidad totalmente terminada medido sobre perfil teórico.

| Código | Ud | Descripción | Rendimiento | Precio | Importe |
|---|---|---|---|---|---|
| MAO-002 | h | Encargado general | 0.005 | 20.46 | 0.10 |
| MAO-007 | h | Peón general | 0.03 | 16.6 | 0.50 |
| MAQ-002A3 | h | Retroexcavadora de orugas hidráulica 101/130 cv | 0.03 | 44.28 | 1.33 |
| MAQ-004A2 | h | Camión basculante 4x4 14 t. | 0.015 | 24.02 | 0.36 |
| OTRO-CANON1 | m³ | Canon vertido+clasif.residuos+RCD (excav o demolic) | 1 | 2.69 | 2.69 |
|  |  | Total |  |  | 4.98 |

| Medición | Uds. | Largo | Ancho | Alto | Parcial |
|---|---|---|---|---|---|
| Desvío del cauce del río | 1 | 275 | 2 | 0.5 | 275.00 |
| Total |  |  |  |  | 275 |

**P1MT08ESC300K** m³ Escollera 300 kg careada en EDAR (28/09/2010)
825 m³ × 15.09 (16 con costes indirectos) = 13200.00
Escollera careada de peso mínimo 300 kg. Colocada en terrenos de la EDAR, en solera y alzados, según planos incluido suministro, transporte de préstamo, preparación de la superficie de apoyo, extendido, recebado y rasanteado, unidad totalmente terminada, y medido sobre perfil, incluido operaciones de voladura, permisos y tasas, canon de extracción y mejora ambiental de préstamos si fuera necesaria.

| Código | Ud | Descripción | Rendimiento | Precio | Importe |
|---|---|---|---|---|---|
| MAO-007 | h | Peón general | 0.1 | 16.6 | 1.66 |
| MAQ-002A1 | h | Retroexcavadora ruedas hidráulica 51/70 cv | 0.15 | 29.27 | 4.39 |
| MAQ-004A1 | h | Camión basculante 4x4 12 t. | 0.15 | 22.1 | 3.32 |
| MAT2ESC300 | t | Escollera de 300 kg | 1.3 | 4.4 | 5.72 |
|  |  | Total |  |  | 15.09 |

Claves: protección, preparación, escollera, colocación, superficie, apoyo, terminación, manto, suministro

| Medición | Uds. | Largo | Ancho | Alto | Parcial |
|---|---|---|---|---|---|
| Desvío del cauce del río | 1 | 275 | 1.5 | 2 | 825.00 |
| Total |  |  |  |  | 825 |

**P1MT04B** m³ Rellenos localizado con suelos proc. excav 150 mm 95%PN
137.5 m³ × 2.99 (3.17 con costes indirectos) = 435.88

| Medición | Uds. | Largo | Ancho | Alto | Parcial |
|---|---|---|---|---|---|
| Desvío del cauce del río | 1 | 275 | 0.5 | 1 | 137.50 |
| Total |  |  |  |  | 137.5 |

**P3DREN110PVC** m Tubo dren PVC 110 mm corrugado+zanja+geotextil
275 m × 5.33 (5.65 con costes indirectos) = 1553.75

| Medición | Uds. | Largo | Parcial |
|---|---|---|---|
| Desvío del cauce del río | 1 | 275 | 275.00 |
| Total |  |  | 275 |

##### A2.01.01.03 Canalizaciones de agua de escorrentia (08/02/2008)
Importe: 94478.64

**P1MT03B1K** m³ Excavación localizadas en EDAR+Tte vertedero (22/09/2015)
945 m³ × 3.81 (4.04 con costes indirectos) = 3817.80
Excavación en terrenos localizados en la EDAR para ejecución de zanja, conduciones, obras de conexión, pozos y cimentaciones con medios mecánicos en cualquier clase de terreno blando, medio y duro, incluida transición roca y suelo ripable, con extracción de los productos a borde de la excavación con transporte a acopio y/o vertedero autorizado, incluidos transporte, canon de vertido y operaciones de reperfilado necesarias. Unidad totalmente terminada medido sobre perfil teórico.

| Código | Ud | Descripción | Rendimiento | Precio | Importe |
|---|---|---|---|---|---|
| MAO-002 | h | Encargado general | 0.002 | 20.46 | 0.04 |
| MAO-007 | h | Peón general | 0.03 | 16.6 | 0.50 |
| MAQ-002A3 | h | Retroexcavadora de orugas hidráulica 101/130 cv | 0.03 | 44.28 | 1.33 |
| MAQ-004A2 | h | Camión basculante 4x4 14 t. | 0.04 | 24.02 | 0.96 |
| MAQ-006B | h | Martillo hidráulico 1000-1500 kg, s/MO | 0.01 | 4.45 | 0.04 |
| OTRO-CANON1 | m³ | Canon vertido+clasif.residuos+RCD (excav o demolic) | 0.35 | 2.69 | 0.94 |
|  |  | Total |  |  | 3.81 |

| Medición | Uds. | Largo | Ancho | Alto | Parcial |
|---|---|---|---|---|---|
| Encauzamiento | 1 | 270 | 2.5 | 1.4 | 945.00 |
| Total |  |  |  |  | 945 |

**P1MT04B** m³ Rellenos localizado con suelos proc. excav 150 mm 95%PN
78 m³ × 2.99 (3.17 con costes indirectos) = 247.26

| Medición | Uds. | Largo | Ancho | Alto | Parcial |
|---|---|---|---|---|---|
| Excavación | 1 | 645 |  |  | 645.00 |
| a deducir: |  |  |  |  |  |
| Encauzamiento | -1 | 270 | 1.5 | 1.4 | -567.00 |
| Total |  |  |  |  | 78 |

**P4HG-002A** m³ Hormigón HL-150/P/20 Elementos horizontales y verticales
40.5 m³ × 46.19 (48.96 con costes indirectos) = 1982.88

| Medición | Uds. | Largo | Ancho | Alto | Parcial |
|---|---|---|---|---|---|
| Encauzamiento | 1 | 270 | 1.5 | 0.1 | 40.50 |
| Total |  |  |  |  | 40.5 |

**P4HG-004A2H** m³ Hormigón HA-30/B/20/IV+Qb+SR soleras, cimentaciones, forjados
121.5 m³ × 77.3 (81.94 con costes indirectos) = 9955.71

| Medición | Uds. | Largo | Ancho | Alto | Parcial |
|---|---|---|---|---|---|
| Encauzamiento | 1 | 270 | 1.5 | 0.3 | 121.50 |
| Total |  |  |  |  | 121.5 |

**P4HG-004A2V** m³ Hormigón HA-30/B/20/IV+Qb SR muros, alzados, pilares y vigas
135 m³ × 84.97 (90.07 con costes indirectos) = 12159.45

| Medición | Uds. | Largo | Ancho | Alto | Parcial |
|---|---|---|---|---|---|
| Encauzamiento | 2 | 270 | 0.25 | 1 | 135.00 |
| Total |  |  |  |  | 135 |

**P4ETT-004E-E1** m² Encof/desenc. Cimientos OCULTOS
162.9 m² × 13.55 (14.36 con costes indirectos) = 2339.24

| Medición | Uds. | Largo | Alto | Parcial |
|---|---|---|---|---|
| Encauzamiento | 2 | 270 | 0.3 | 162.00 |
|  | 2 | 1.5 | 0.3 | 0.90 |
| Total |  |  |  | 162.9 |

**P4ETT-004A-E2** m² Encof/desenc. muros y paramentos RECTOS y VISTOS
1080 m² × 20.86 (22.11 con costes indirectos) = 23878.80

| Medición | Uds. | Largo | Alto | Parcial |
|---|---|---|---|---|
| Encauzamiento | 4 | 270 | 1 | 1080.00 |
| Total |  |  |  | 1080 |

**P4ETT-002** kg Acero B-500-S
21195 kg × 1.32 (1.4 con costes indirectos) = 29673.00

| Medición | Uds. | Largo | Ancho | Parcial |
|---|---|---|---|---|
| Solera | 1 | 121.5 | 80 | 9720.00 |
| Muros | 1 | 135 | 85 | 11475.00 |
| Total |  |  |  | 21195 |

**P3LAM1** m² Imperm. muros+Lámina dren PE+Geotex 200 g
540 m² × 10.67 (11.31 con costes indirectos) = 6107.40

| Medición | Uds. | Largo | Alto | Parcial |
|---|---|---|---|---|
| Encauzamiento | 2 | 270 | 1 | 540.00 |
| Total |  |  |  | 540 |

**P4JTAPVC200** m Junta elastomérica de estanqueidad PVC 200
540 m × 4.73 (5.01 con costes indirectos) = 2705.40

| Medición | Uds. | Largo | Parcial |
|---|---|---|---|
| Encauzamiento | 2 | 270 | 540.00 |
| Total |  |  | 540 |

**P5CONEXCAUCE** ud Conexión con el cauce a desviar (19/10/2010)
2 ud × 527.45 (559.1 con costes indirectos) = 1118.20
Acondicionamiento del terreno para la conexión con el cauce existente a desviar. Unidad totalmente terminada.

| Código | Ud | Descripción | Rendimiento | Precio | Importe |
|---|---|---|---|---|---|
| MAO-001 | h | Cuadrilla "A" | 4 | 42 | 168.00 |
| MAQ-001A | h | Camión grúa- pluma corto | 1.2 | 26.27 | 31.52 |
| MAQ-002A2 | h | Retroexcavadora ruedas hidráulica 71/100 CV | 1.5 | 31.53 | 47.30 |
| MAQ-004A2 | h | Camión basculante 4x4 14 t. | 2 | 24.02 | 48.04 |
| MAQ-022 | h | Vibrador hormigón o Regla vibrante | 0.5 | 14.54 | 7.27 |
| MAQ-006A | h | Compresor 31/70 CV, 2 martillos, s/MO | 0.2 | 3.73 | 0.75 |
| MAQ-034 | día | Perforadora taladros | 0.2 | 9.01 | 1.80 |
| MAQ-013NF4 | día | Bombas achique 90 m3/h Hm=22mca o similar | 2 | 14.52 | 29.04 |
| MAQ-012 | día | Día alquiler de generador de c.a. | 2 | 9.31 | 18.62 |
| MAQ-013NF3 | kW-h | Generador y consumo energético | 150 | 0.09 | 13.50 |
| MAT4HORHA30B | m³ | Hormigón HA 30/B/20/IV+QbSR a pie de obra | 1 | 67.21 | 67.21 |
| MAT4HOR-005 | l | Líquido de curado | 0.05 | 2.68 | 0.13 |
| MAT1SUELO-1 | m³ | Suelo seleccionado s/ PG3 incl. tte. a obra | 1 | 2.01 | 2.01 |
| MAT4ACER-01 | kg | Acero B-500s | 50 | 1.15 | 57.50 |
| MAT4ENCOF-2E2 | m² | Alquiler encofrado fenólico | 2 | 7.32 | 14.64 |
| MAT4ENCOF-4 | l | Desencofrante p/encofrado metálico | 0.5 | 1.3 | 0.65 |
| MAT4ACER-03 | kg | Puntas acero inox (pie de obra) | 0.02 | 1.1 | 0.02 |
| MAT4ACER-02 | kg | Alambre recocido | 0.02 | 0.67 | 0.01 |
| MAT4JTAHIDROF | m | Cordón poliuretano hidroexpansivo | 3.14 | 6.19 | 19.44 |
|  |  | Total |  |  | 527.45 |

| Medición | Uds. | Parcial |
|---|---|---|
| Aguas ariba | 1 | 1.00 |
| Agua abajo | 1 | 1.00 |
| Total |  | 2 |

**P5CANALBAJ** m Canal bajante para talud (14/04/2011)
6 m × 77.59 (82.25 con costes indirectos) = 493.50
Canal bajante para talud formado por piezas prefabricadas de hormigón, de 100/60x20x100 cm, unidas mediante junta machihembrada, colocadas sobre solera de hormigón en masa HM-20/P/20/I de 20 cm de espesor.

| Código | Ud | Descripción | Rendimiento | Precio | Importe |
|---|---|---|---|---|---|
| MAO-004C | h | Oficial 1ª O. Civil | 0.2 | 17.53 | 3.51 |
| MAO-15A | h | Ayudante generalista (mano de obra; 11/11/2020) | 0.5 | 16.91 | 8.46 |
| MAQ-022 | h | Vibrador hormigón o Regla vibrante | 0.05 | 14.54 | 0.73 |
| MAQ-001A | h | Camión grúa- pluma corto | 0.02 | 26.27 | 0.53 |
| MAQ-002A3 | h | Retroexcavadora de orugas hidráulica 101/130 cv | 0.15 | 44.28 | 6.64 |
| MAT4HORHM20A1 | m³ | Hormigón HM-20/B/20/IIa a pie obra | 0.2 | 47.28 | 9.46 |
| MATAGUA | m³ | Agua | 0.02 | 0.71 | 0.01 |
| MAT4MORTM40 | m³ | Mortero de cemento 1/6 M-40 | 0.1 | 36.87 | 3.69 |
| MAT4CEM-01 | t | Cemento CEM II/B-P 32,5 SR Granel en obra | 0.01 | 71.3 | 0.71 |
| MAT4CANAL01 | m | Canal bajante prefabricado de hormigón, para recogida de aguas, (material; 22/05/2020) | 1 | 43.85 | 43.85 |
|  |  | Total |  |  | 77.59 |

| Medición | Uds. | Largo | Parcial |
|---|---|---|---|
| Bajante | 1 | 6 | 6.00 |
| Total |  |  | 6 |

#### A2.01.02 Acceso a la EDAR (08/02/2008)
Importe: 40453.11

**P1MT03B1K** m³ Excavación localizadas en EDAR+Tte vertedero
725.6 m³ × 3.81 (4.04 con costes indirectos) = 2931.42

| Medición | Uds. | Largo | Alto | Parcial |
|---|---|---|---|---|
| Acceso | 1 | 907 | 0.8 | 725.60 |
| Total |  |  |  | 725.6 |

**P1MT05B** m³ Formación de terraplén procedente de préstamos suelo selec.95%PN
272.1 m³ × 4.3 (4.56 con costes indirectos) = 1240.78

| Medición | Uds. | Largo | Alto | Parcial |
|---|---|---|---|---|
| Acceso. | 1 | 907 | 0.3 | 272.10 |
| Total |  |  |  | 272.1 |

**P1MT08BASEZA1** m³ Zahorra artificial
226.75 m³ × 10.9 (11.55 con costes indirectos) = 2618.96

| Medición | Uds. | Largo | Alto | Parcial |
|---|---|---|---|---|
| Acceso | 1 | 907 | 0.25 | 226.75 |
| Total |  |  |  | 226.75 |

**P5PAVFRES** m²cm Fresado pavimentos+trabajos preparatorios
2700 m²cm × 0.61 (0.65 con costes indirectos) = 1755.00

| Medición | Uds. | Largo | Ancho | Alto | Parcial |
|---|---|---|---|---|---|
| Acondicionamiento | 1 | 270 | 2 | 5 | 2700.00 |
| Total |  |  |  |  | 2700 |

**P5MBS12.5** m² MB 5cm AC16 surf D BC60/70 + emulsión ECI o ECR 100kg/m2
1447 m² × 6.07 (6.43 con costes indirectos) = 9304.21

| Medición | Uds. | Largo | Ancho | Parcial |
|---|---|---|---|---|
| Acondicionamiento | 1 | 270 | 2 | 540.00 |
| Acceso | 1 | 907 |  | 907.00 |
| Total |  |  |  | 1447 |

**P5MBS22.12** m² MB 8 cm AC22 bin S BC60/70 + emulsión ECI o ECR 100kg/m2 (14/02/2008)
907 m² × 8.6 (9.12 con costes indirectos) = 8271.84
Pavimento con una sección de firme compuesta por 12 cm de AC22 bin S BC 60/70, incluidas operaciones de imprimación con ECR o ECI 1Kg/m2 según su aplicación sobre hormigón o zahorra, corte de juntas, barridos previos y popsteriores, limpiezas, cuñas de peralte sobre losa, Emulsión asfáltica. Unidad totalmente terminada.

| Código | Ud | Descripción | Rendimiento | Precio | Importe |
|---|---|---|---|---|---|
| MAO-002 | h | Encargado general | 0.005 | 20.46 | 0.10 |
| MAO-007 | h | Peón general | 0.01 | 16.6 | 0.17 |
| MAQ-020 | h | Dumper convencional 2.000 kg. | 0.005 | 3.74 | 0.02 |
| MAQ-021A | h | Barredora remolcada c/motor auxiliar | 0.005 | 7.88 | 0.04 |
| MAQ-024 | t | km transporte aglomerado | 25 | 0.11 | 2.75 |
| MAQ-023 | ud | Desplazamiento equipo 5000 tm M.B. | 0.005 | 94.55 | 0.47 |
| MAQ-015 | h | Extendedora asfáltica cadenas 2,5/6m.110CV | 0.005 | 60.87 | 0.30 |
| MAQ-007A3 | h | Compactador asfalto rulo+4 neumático.autoprop. 12/22t. | 0.005 | 56.28 | 0.28 |
| MAQ-003A2 | h | Pala cargadora neumáticos 65 -70 CV | 0.005 | 31.53 | 0.16 |
| MAQ-005A2 | h | Camión cisterna 5-8.000 l. | 0.005 | 26.27 | 0.13 |
| MAT5MBS20 | t | Mezcla Bituminosa S-20 (AC 22 surf S) | 0.3 | 13.24 | 3.97 |
| MAT1PL170 | kg | Emulsión asfáltica ECI | 1 | 0.21 | 0.21 |
|  |  | Total |  |  | 8.6 |

| Medición | Uds. | Largo | Parcial |
|---|---|---|---|
| Acceso | 1 | 907 | 907.00 |
| Total |  |  | 907 |

**P5MBG32.12** m² MB 12 cm AC32 base G BC60/70 + emulsión ECI o ECR 100kg/m2 (14/02/2008)
907 m² × 12.17 (12.9 con costes indirectos) = 11700.30
Pavimento con una sección de firme compuesta por 7 cm de AC32 base G BC 60/70D, incluidas operaciones de imprimación con ECR o ECI 1Kg/m2 según su aplicación sobre hormigón o zahorra, corte de juntas, barridos previos y popsteriores, limpiezas, cuñas de peralte sobre losa, Emulsión asfáltica. Unidad totalmente terminada.

| Código | Ud | Descripción | Rendimiento | Precio | Importe |
|---|---|---|---|---|---|
| MAO-002 | h | Encargado general | 0.01 | 20.46 | 0.20 |
| MAO-007 | h | Peón general | 0.02 | 16.6 | 0.33 |
| MAQ-020 | h | Dumper convencional 2.000 kg. | 0.01 | 3.74 | 0.04 |
| MAQ-021A | h | Barredora remolcada c/motor auxiliar | 0.01 | 7.88 | 0.08 |
| MAQ-024 | t | km transporte aglomerado | 25 | 0.11 | 2.75 |
| MAQ-023 | ud | Desplazamiento equipo 5000 tm M.B. | 0.01 | 94.55 | 0.95 |
| MAQ-015 | h | Extendedora asfáltica cadenas 2,5/6m.110CV | 0.01 | 60.87 | 0.61 |
| MAQ-007A3 | h | Compactador asfalto rulo+4 neumático.autoprop. 12/22t. | 0.01 | 56.28 | 0.56 |
| MAQ-003A2 | h | Pala cargadora neumáticos 65 -70 CV | 0.01 | 31.53 | 0.32 |
| MAQ-005A2 | h | Camión cisterna 5-8.000 l. | 0.01 | 26.27 | 0.26 |
| MAT1PL170 | kg | Emulsión asfáltica ECI | 1 | 0.21 | 0.21 |
| MAT5MBG20 | t | Mezcla Bituminosa G-20 (AC32 base G) | 0.5 | 11.71 | 5.86 |
|  |  | Total |  |  | 12.17 |

| Medición | Uds. | Largo | Parcial |
|---|---|---|---|
| Acceso | 1 | 907 | 907.00 |
| Total |  |  | 907 |

**P6SÑL-002A** ud Señal triangular normal L=90 cm. Nivel1
2 ud × 81.91 (86.82 con costes indirectos) = 173.64

**P6SÑL-003B** ud Señal cuadrada normal L=60 cm. Nivel1
1 ud × 85.17 (90.28 con costes indirectos) = 90.28

**P6SÑL-010B** ud Señal. mod.nor. 150X34 cm Nivel2
1 ud × 86.26 (91.44 con costes indirectos) = 91.44

**P6SÑL-PINT10** m Marca vial continua y/o discontinua 10 cm
310 m × 0.89 (0.94 con costes indirectos) = 291.40

| Medición | Uds. | Largo | Parcial |
|---|---|---|---|
| Acceso | 1 | 310 | 310.00 |
| Total |  |  | 310 |

**P6SÑL-PINT15** m Marca vial continua y/o discontinua 15 cm
270 m × 1.15 (1.22 con costes indirectos) = 329.40

| Medición | Uds. | Largo | Parcial |
|---|---|---|---|
| Entrada | 1 | 270 | 270.00 |
| Total |  |  | 270 |

**P6SÑL-PINTS** m² Simbolos y cebreados marcas viales
18 m² × 7.15 (7.58 con costes indirectos) = 136.44

| Medición | Uds. | Largo | Parcial |
|---|---|---|---|
| Lagrima separatoria | 1 | 6 | 6.00 |
| Flechas | 2 |  | 2.00 |
| CEDA EL PASO | 1 | 10 | 10.00 |
| Total |  |  | 18 |

**P6RSBIONDA1** m Levantado y reposición de barrera de seguridad bionda
100 m × 14.32 (15.18 con costes indirectos) = 1518.00

| Medición | Uds. | Largo | Parcial |
|---|---|---|---|
| Acceso | 1 | 100 | 100.00 |
| Total |  |  | 100 |

#### A2.01.03 Prolongación colectores agua bruta (06/04/2011)
Importe: 92921.41

**P1MT03CK3** m³ Excavación localizadas EDAR
1137 m³ × 4.98 (5.28 con costes indirectos) = 6003.36

| Medición | Uds. | Largo | Ancho | Alto | Parcial |
|---|---|---|---|---|---|
| 1) San Roque | 1 | 300 | 1.2 | 1.6 | 576.00 |
| 2) Guadacorte | 1 | 170 | 1.5 | 1.8 | 459.00 |
| 3) Carteya | 1 | 170 | 0.5 | 1.2 | 102.00 |
| Total |  |  |  |  | 1137 |

**P1MT04A** m³ Rellenos localizado con suelos proc. préstamo selec. 33 mm 95%PN
448.77 m³ × 5.06 (5.36 con costes indirectos) = 2405.41

| Medición | Uds. | Largo | Ancho | Alto | Parcial |
|---|---|---|---|---|---|
| 1) San Roque | 1 | 300 | 1.2 | 0.8 | 288.000 |
| 2) Guadacorte | 1 | 170 | 1.5 | 1 | 255.000 |
| 3) Carteya | 1 | 170 | 0.5 | 0.4 | 34.000 |
| a deducir: |  |  |  |  |  |
| Ø 125 mm | -3.14 | 170 | 0.062 | 0.063 | -2.085 |
| Ø 500 mm | -3.14 | 300 | 0.25 | 0.25 | -58.875 |
| Ø 710 mm | -3.14 | 170 | 0.355 | 0.355 | -67.272 |
| Total |  |  |  |  | 448.77 |

**P1MT04B** m³ Rellenos localizado con suelos proc. excav 150 mm 95%PN
490 m³ × 2.99 (3.17 con costes indirectos) = 1553.30

| Medición | Uds. | Largo | Ancho | Alto | Parcial |
|---|---|---|---|---|---|
| 1) San Roque | 1 | 300 | 1.2 | 0.7 | 252.00 |
| 2) Guadacorte | 1 | 170 | 1.5 | 0.7 | 178.50 |
| 3) Carteya | 1 | 170 | 0.5 | 0.7 | 59.50 |
| Total |  |  |  |  | 490 |

**P1MT04F** m³ Construcción cama de arena en tuberías
70 m³ × 13.33 (14.13 con costes indirectos) = 989.10

| Medición | Uds. | Largo | Ancho | Alto | Parcial |
|---|---|---|---|---|---|
| 1) San Roque | 1 | 300 | 1.2 | 0.1 | 36.00 |
| 2) Guadacorte | 1 | 170 | 1.5 | 0.1 | 25.50 |
| 3) Carteya | 1 | 170 | 0.5 | 0.1 | 8.50 |
| Total |  |  |  |  | 70 |

**P6TUBPE125.10** m Tubería de PE100 DN125PN10
170 m × 7.78 (8.25 con costes indirectos) = 1402.50

| Medición | Uds. | Largo | Parcial |
|---|---|---|---|
| 3) Carteya | 1 | 170 | 170.00 |
| Total |  |  | 170 |

**P6TUBPE500.10** m Tubería de PE100 DN500PN10 (18/11/2011)
300 m × 116.49 (123.48 con costes indirectos) = 37044.00
Tubería de polietileno de alta densidad PE100,de 500 mm de diámetro y 10 atm de presión nominal de trabajo y unión por soldadura o manguitos/ Norma UNE-EN 12201 SDR 11 para abastecimiento y UNE-EN 13244 para saneamiento y/o según normativa vigente, ; incluyendo transporte, distribución de materiales a pie de obra, montaje, colocación y pruebas de funcionamiento, así como piezas especiales, carretes, codos, T´s y derivaciones. Unidad totalmente terminada.

| Código | Ud | Descripción | Rendimiento | Precio | Importe |
|---|---|---|---|---|---|
| MAO-001 | h | Cuadrilla "A" | 0.05 | 42 | 2.10 |
| MATTUBPE50010 | m | Tubería hinca dirig 500mm PE100/10 p.p. soldadura (material; 29/05/2020) | 1 | 100.52 | 100.52 |
| %P.P.PIEZ1 | % | P.P. piezas especiales | 10 % | 102.62 | 10.26 |
| %CDP.3 | % | Carga, descarga y perdidas 3% | 3.2 % | 112.88 | 3.61 |
|  |  | Total |  |  | 116.49 |

| Medición | Uds. | Largo | Parcial |
|---|---|---|---|
| 1) San Roque | 1 | 300 | 300.00 |
| Total |  |  | 300 |

**P6TUBPE700.10** m Tubería de PE100 DN710PN10 (18/11/2011)
170 m × 234.86 (248.95 con costes indirectos) = 42321.50
Tubería de polietileno de alta densidad PE100,de 710 mm de diámetro y 10 atm de presión nominal de trabajo y unión por soldadura o manguitos/ Norma UNE-EN 12201 SDR 11 para abastecimiento y UNE-EN 13244 para saneamiento y/o según normativa vigente, ; incluyendo transporte, distribución de materiales a pie de obra, montaje, colocación y pruebas de funcionamiento, así como piezas especiales, carretes, codos, T´s y derivaciones. Unidad totalmente terminada.

| Código | Ud | Descripción | Rendimiento | Precio | Importe |
|---|---|---|---|---|---|
| MAO-001 | h | Cuadrilla "A" | 0.05 | 42 | 2.10 |
| MAQ-001B | h | Camión grúa 15 tn | 0.15 | 30 | 4.50 |
| MATTUBPE70010 | m | Tubería de PE100 DN700PN10 ( a pie de obra) (material; 29/05/2020) | 1 | 200.29 | 200.29 |
| %P.P.PIEZ1 | % | P.P. piezas especiales | 10 % | 206.89 | 20.69 |
| %CDP.3 | % | Carga, descarga y perdidas 3% | 3.2 % | 227.58 | 7.28 |
|  |  | Total |  |  | 234.86 |

| Medición | Uds. | Largo | Parcial |
|---|---|---|---|
| 2) Guadacorte | 1 | 170 | 170.00 |
| Total |  |  | 170 |

**P5BANDA250** m Banda de señalización Ancho: 250 mm PVC
640 m × 0.27 (0.29 con costes indirectos) = 185.60

| Medición | Uds. | Largo | Parcial |
|---|---|---|---|
| 1) San Roque | 1 | 300 | 300.00 |
| 2) Guadacorte | 1 | 170 | 170.00 |
| 3) Carteya | 1 | 170 | 170.00 |
| Total |  |  | 640 |

**P5ARQLD1B** Ud Arq. ladrillo 1pie DN1.2m+enfosc+tapa FD H>2.5m y <4.0m
1 Ud × 959.09 (1016.64 con costes indirectos) = 1016.64

| Medición | Uds. | Parcial |
|---|---|---|
| Arqueta de derivación | 1 | 1.00 |
| Total |  | 1 |

#### A2.01.04 Arqueta de llegada EBAR San Roque (08/02/2008)
Importe: 6026.78

**P1MT03B1K** m³ Excavación localizadas en EDAR+Tte vertedero
96 m³ × 3.81 (4.04 con costes indirectos) = 387.84

| Medición | Uds. | Largo | Ancho | Alto | Parcial |
|---|---|---|---|---|---|
| Arqueta | 1 | 4 | 4 | 6 | 96.00 |
| Total |  |  |  |  | 96 |

**P1MT04B** m³ Rellenos localizado con suelos proc. excav 150 mm 95%PN
70.24 m³ × 2.99 (3.17 con costes indirectos) = 222.66

| Medición | Uds. | Largo | Ancho | Alto | Parcial |
|---|---|---|---|---|---|
| s/medición excavación | 1 | 96 |  |  | 96.00 |
| A deducir |  |  |  |  |  |
| Cimentación | -1 | 2.4 | 2.4 | 1 | -5.76 |
| Arqueta | -1 | 2 | 2 | 5 | -20.00 |
| Total |  |  |  |  | 70.24 |

**P1MT08GTX-002** m² Geotextil Geotesant-295gr/m2
5.76 m² × 1.69 (1.79 con costes indirectos) = 10.31

| Medición | Uds. | Largo | Ancho | Parcial |
|---|---|---|---|---|
| Cimentación | 1 | 2.4 | 2.4 | 5.76 |
| Total |  |  |  | 5.76 |

**P1MT04D** m³ Rellenos localizado con material filtrante 40/80 95%PN
3.46 m³ × 11.03 (11.69 con costes indirectos) = 40.45

| Medición | Uds. | Largo | Ancho | Alto | Parcial |
|---|---|---|---|---|---|
| Cimentación | 1 | 2.4 | 2.4 | 0.6 | 3.46 |
| Total |  |  |  |  | 3.46 |

**P4HG-002A** m³ Hormigón HL-150/P/20 Elementos horizontales y verticales
0.58 m³ × 46.19 (48.96 con costes indirectos) = 28.40

| Medición | Uds. | Largo | Ancho | Alto | Parcial |
|---|---|---|---|---|---|
| Cimentación | 1 | 2.4 | 2.4 | 0.1 | 0.58 |
| Total |  |  |  |  | 0.58 |

**P4HG-004A2H** m³ Hormigón HA-30/B/20/IV+Qb+SR soleras, cimentaciones, forjados
1.73 m³ × 77.3 (81.94 con costes indirectos) = 141.76

| Medición | Uds. | Largo | Ancho | Alto | Parcial |
|---|---|---|---|---|---|
| Cimentación | 1 | 2.4 | 2.4 | 0.3 | 1.73 |
| Total |  |  |  |  | 1.73 |

**P4HG-004A2V** m³ Hormigón HA-30/B/20/IV+Qb SR muros, alzados, pilares y vigas
9.1 m³ × 84.97 (90.07 con costes indirectos) = 819.64

| Medición | Uds. | Largo | Ancho | Alto | Parcial |
|---|---|---|---|---|---|
| Muros | 2 | 2 | 0.25 | 5.2 | 5.20 |
|  | 2 | 1.5 | 0.25 | 5.2 | 3.90 |
| Total |  |  |  |  | 9.1 |

**P4ETT-004E-E1** m² Encof/desenc. Cimientos OCULTOS
2.88 m² × 13.55 (14.36 con costes indirectos) = 41.36

| Medición | Uds. | Largo | Alto | Parcial |
|---|---|---|---|---|
| Cimentación | 4 | 2.4 | 0.3 | 2.88 |
| Total |  |  |  | 2.88 |

**P4ETT-004A-E2** m² Encof/desenc. muros y paramentos RECTOS y VISTOS
72.8 m² × 20.86 (22.11 con costes indirectos) = 1609.61

| Medición | Uds. | Largo | Alto | Parcial |
|---|---|---|---|---|
| Muros | 4 | 2 | 5.2 | 41.60 |
|  | 4 | 1.5 | 5.2 | 31.20 |
| Total |  |  |  | 72.8 |

**P4ETT-002** kg Acero B-500-S
1065.7 kg × 1.32 (1.4 con costes indirectos) = 1491.98

| Medición | Uds. | Largo | Ancho | Parcial |
|---|---|---|---|---|
| Solera | 1 | 1.73 | 90 | 155.70 |
| Muros verticales | 1 | 9.1 | 100 | 910.00 |
| Total |  |  |  | 1065.7 |

**P41ETT-001** kg Acero laminado S-275Jr + pintura epoxy+pintura ignófuga
50 kg × 1.87 (1.98 con costes indirectos) = 99.00

| Medición | Uds. | Largo | Parcial |
|---|---|---|---|
| Varios | 1 | 50 | 50.00 |
| Total |  |  | 50 |

**P3LAM1** m² Imperm. muros+Lámina dren PE+Geotex 200 g
40 m² × 10.67 (11.31 con costes indirectos) = 452.40

| Medición | Uds. | Largo | Alto | Parcial |
|---|---|---|---|---|
| Muros | 4 | 2 | 5 | 40.00 |
| Total |  |  |  | 40 |

**P4JTAPVC200** m Junta elastomérica de estanqueidad PVC 200
27.8 m × 4.73 (5.01 con costes indirectos) = 139.28

| Medición | Uds. | Largo | Alto | Parcial |
|---|---|---|---|---|
| Muros | 4 | 1.75 |  | 7.00 |
|  | 4 |  | 5.2 | 20.80 |
| Total |  |  |  | 27.8 |

**P4PATE01** ud Pate polipropileno
16 ud × 4.57 (4.84 con costes indirectos) = 77.44

| Medición | Uds. | Parcial |
|---|---|---|
| Acceso | 16 | 16.00 |
| Total |  | 16 |

**P41TRAM_003C** m² Tapa ciega registrable 1000kg/m2 PRFV+antideslizante
2.89 m² × 151.68 (160.78 con costes indirectos) = 464.65

| Medición | Uds. | Largo | Ancho | Parcial |
|---|---|---|---|---|
| Tapa | 1 | 1.7 | 1.7 | 2.89 |
| Total |  |  |  | 2.89 |

#### A2.01.05 Arqueta de llegada EBARs Guadalcorte y Carteya (08/02/2008)
Importe: 4138.31

**P1MT03B1K** m³ Excavación localizadas en EDAR+Tte vertedero
43.31 m³ × 3.81 (4.04 con costes indirectos) = 174.97

| Medición | Uds. | Largo | Ancho | Alto | Parcial |
|---|---|---|---|---|---|
| Arqueta | 1 | 3.5 | 4.5 | 2.75 | 43.31 |
| Total |  |  |  |  | 43.31 |

**P1MT04B** m³ Rellenos localizado con suelos proc. excav 150 mm 95%PN
24.65 m³ × 2.99 (3.17 con costes indirectos) = 78.14

| Medición | Uds. | Largo | Ancho | Alto | Parcial |
|---|---|---|---|---|---|
| s/medición excavación | 1 | 43.31 |  |  | 43.31 |
| A deducir |  |  |  |  |  |
| Cimentación | -1 | 2.4 | 3.4 | 1 | -8.16 |
| Arqueta | -1 | 2 | 3 | 1.75 | -10.50 |
| Total |  |  |  |  | 24.65 |

**P1MT08GTX-002** m² Geotextil Geotesant-295gr/m2
8.16 m² × 1.69 (1.79 con costes indirectos) = 14.61

| Medición | Uds. | Largo | Ancho | Parcial |
|---|---|---|---|---|
| Cimentación | 1 | 2.4 | 3.4 | 8.16 |
| Total |  |  |  | 8.16 |

**P1MT04D** m³ Rellenos localizado con material filtrante 40/80 95%PN
4.9 m³ × 11.03 (11.69 con costes indirectos) = 57.28

| Medición | Uds. | Largo | Ancho | Alto | Parcial |
|---|---|---|---|---|---|
| Cimentación | 1 | 2.4 | 3.4 | 0.6 | 4.90 |
| Total |  |  |  |  | 4.9 |

**P4HG-002A** m³ Hormigón HL-150/P/20 Elementos horizontales y verticales
0.82 m³ × 46.19 (48.96 con costes indirectos) = 40.15

| Medición | Uds. | Largo | Ancho | Alto | Parcial |
|---|---|---|---|---|---|
| Cimentación | 1 | 2.4 | 3.4 | 0.1 | 0.82 |
| Total |  |  |  |  | 0.82 |

**P4HG-004A2H** m³ Hormigón HA-30/B/20/IV+Qb+SR soleras, cimentaciones, forjados
2.45 m³ × 77.3 (81.94 con costes indirectos) = 200.75

| Medición | Uds. | Largo | Ancho | Alto | Parcial |
|---|---|---|---|---|---|
| Cimentación | 1 | 2.4 | 3.4 | 0.3 | 2.45 |
| Total |  |  |  |  | 2.45 |

**P4HG-004A2V** m³ Hormigón HA-30/B/20/IV+Qb SR muros, alzados, pilares y vigas
5.06 m³ × 84.97 (90.07 con costes indirectos) = 455.75

| Medición | Uds. | Largo | Ancho | Alto | Parcial |
|---|---|---|---|---|---|
| Muros | 2 | 2 | 0.25 | 2.25 | 2.25 |
|  | 2 | 2.5 | 0.25 | 2.25 | 2.81 |
| Total |  |  |  |  | 5.06 |

**P4ETT-004E-E1** m² Encof/desenc. Cimientos OCULTOS
3.48 m² × 13.55 (14.36 con costes indirectos) = 49.97

| Medición | Uds. | Largo | Alto | Parcial |
|---|---|---|---|---|
| Cimentación | 2 | 2.4 | 0.3 | 1.44 |
|  | 2 | 3.4 | 0.3 | 2.04 |
| Total |  |  |  | 3.48 |

**P4ETT-004A-E2** m² Encof/desenc. muros y paramentos RECTOS y VISTOS
40.5 m² × 20.86 (22.11 con costes indirectos) = 895.46

| Medición | Uds. | Largo | Alto | Parcial |
|---|---|---|---|---|
| Muros | 4 | 2 | 2.25 | 18.00 |
|  | 4 | 2.5 | 2.25 | 22.50 |
| Total |  |  |  | 40.5 |

**P4ETT-002** kg Acero B-500-S
726.5 kg × 1.32 (1.4 con costes indirectos) = 1017.10

| Medición | Uds. | Largo | Ancho | Parcial |
|---|---|---|---|---|
| Solera | 1 | 2.45 | 90 | 220.50 |
| Muros verticales | 1 | 5.06 | 100 | 506.00 |
| Total |  |  |  | 726.5 |

**P41ETT-001** kg Acero laminado S-275Jr + pintura epoxy+pintura ignófuga
50 kg × 1.87 (1.98 con costes indirectos) = 99.00

| Medición | Uds. | Largo | Parcial |
|---|---|---|---|
| Varios | 1 | 50 | 50.00 |
| Total |  |  | 50 |

**P3LAM1** m² Imperm. muros+Lámina dren PE+Geotex 200 g
17.5 m² × 10.67 (11.31 con costes indirectos) = 197.93

| Medición | Uds. | Largo | Alto | Parcial |
|---|---|---|---|---|
| Muros | 2 | 2 | 1.75 | 7.00 |
|  | 2 | 3 | 1.75 | 10.50 |
| Total |  |  |  | 17.5 |

**P4JTAPVC200** m Junta elastomérica de estanqueidad PVC 200
18 m × 4.73 (5.01 con costes indirectos) = 90.18

| Medición | Uds. | Largo | Alto | Parcial |
|---|---|---|---|---|
| Muros | 2 | 1.75 |  | 3.50 |
|  | 2 | 2.75 |  | 5.50 |
|  | 4 |  | 2.25 | 9.00 |
| Total |  |  |  | 18 |

**P4PATE01** ud Pate polipropileno
6 ud × 4.57 (4.84 con costes indirectos) = 29.04

| Medición | Uds. | Parcial |
|---|---|---|
| Acceso | 6 | 6.00 |
| Total |  | 6 |

**P41TRAM_003C** m² Tapa ciega registrable 1000kg/m2 PRFV+antideslizante
4.59 m² × 151.68 (160.78 con costes indirectos) = 737.98

| Medición | Uds. | Largo | Ancho | Parcial |
|---|---|---|---|---|
| Tapa | 1 | 1.7 | 2.7 | 4.59 |
| Total |  |  |  | 4.59 |

#### A2.01.06 Pretratamiento (19/11/1998)
Importe: 194612.72

**P1MT03B1K** m³ Excavación localizadas en EDAR+Tte vertedero
831.88 m³ × 3.81 (4.04 con costes indirectos) = 3360.80

| Medición | Uds. | Largo | Ancho | Alto | Parcial |
|---|---|---|---|---|---|
| A. vaciados | 1 | 5 | 3.5 | 3.85 | 67.38 |
| Desarenadores | 1 | 22 | 12.5 | 2.78 | 764.50 |
| Total |  |  |  |  | 831.88 |

**P1MT04B** m³ Rellenos localizado con suelos proc. excav 150 mm 95%PN
189.63 m³ × 2.99 (3.17 con costes indirectos) = 601.13

| Medición | Uds. | Largo | Ancho | Alto | Parcial |
|---|---|---|---|---|---|
| Excavación | 1 | 831.88 |  |  | 831.880 |
| a deducir: |  |  |  |  |  |
| A. vaciados | -1 | 3.6 | 2.5 | 1.1 | -9.900 |
|  | -1 | 3 | 1.9 | 2.75 | -15.675 |
| Desarenadores | -1 | 21 | 11.2 | 1.3 | -305.760 |
|  | -1 | 20.2 | 10.4 | 1.48 | -310.918 |
| Total |  |  |  |  | 189.63 |

**P1MT08GTX-002** m² Geotextil Geotesant-295gr/m2
244.2 m² × 1.69 (1.79 con costes indirectos) = 437.12

| Medición | Uds. | Largo | Ancho | Parcial |
|---|---|---|---|---|
| A. vaciados | 1 | 3.6 | 2.5 | 9.00 |
| Desarenadores | 1 | 21 | 11.2 | 235.20 |
| Total |  |  |  | 244.2 |

**P1MT04D** m³ Rellenos localizado con material filtrante 40/80 95%PN
146.52 m³ × 11.03 (11.69 con costes indirectos) = 1712.82

| Medición | Uds. | Largo | Ancho | Alto | Parcial |
|---|---|---|---|---|---|
| A. vaciados | 1 | 3.6 | 2.5 | 0.6 | 5.40 |
| Desarenadores | 1 | 21 | 11.2 | 0.6 | 141.12 |
| Total |  |  |  |  | 146.52 |

**P4HG-002A** m³ Hormigón HL-150/P/20 Elementos horizontales y verticales
24.42 m³ × 46.19 (48.96 con costes indirectos) = 1195.60

| Medición | Uds. | Largo | Ancho | Alto | Parcial |
|---|---|---|---|---|---|
| A. vaciados | 1 | 3.6 | 2.5 | 0.1 | 0.90 |
| Desarenadores | 1 | 21 | 11.2 | 0.1 | 23.52 |
| Total |  |  |  |  | 24.42 |

**P4HG-004A2H** m³ Hormigón HA-30/B/20/IV+Qb+SR soleras, cimentaciones, forjados
179.01 m³ × 77.3 (81.94 con costes indirectos) = 14668.08

| Medición | Uds. | Largo | Ancho | Alto | Parcial |
|---|---|---|---|---|---|
| CIMENTACIÓN |  |  |  |  |  |
| A. vaciados | 1 | 3.6 | 2.5 | 0.4 | 3.60 |
| Desarenadores | 1 | 21 | 11.2 | 0.5 | 117.60 |
| LOSAS |  |  |  |  |  |
| A. recepción | 1 | 47.64 |  | 0.3 | 14.29 |
| plataformas | 1 | 7.68 | 2.25 | 0.2 | 3.46 |
|  | 1 | 1.65 | 3.2 | 0.2 | 1.06 |
| Tamizado | 1 | 5.85 | 3.6 | 0.3 | 6.32 |
| plataformas | 1 | 5.77 | 3.2 | 0.2 | 3.69 |
|  | 1 | 5.77 | 0.95 | 0.2 | 1.10 |
| Entrada desarenadores | 1 | 9.8 | 1.4 | 0.3 | 4.12 |
| plataformas | 1 | 2.1 | 1.6 | 0.2 | 0.67 |
|  | 1 | 2.1 | 1 | 0.2 | 0.42 |
| Desarenadores | 1 | 19.4 | 0.6 | 0.2 | 2.33 |
|  | 1 | 1.1 | 1.4 | 0.2 | 0.31 |
| plataformas | 1 | 20.45 | 1.6 | 0.2 | 6.54 |
|  | 1 | 22.95 | 1 | 0.2 | 4.59 |
| Salida | 1 | 2.35 | 9.8 | 0.3 | 6.91 |
|  | 1 | 1.4 | 1.9 | 0.3 | 0.80 |
| plataformas | 1 | 12 | 0.5 | 0.2 | 1.20 |
| Total |  |  |  |  | 179.01 |

**P4HG-004A2V** m³ Hormigón HA-30/B/20/IV+Qb SR muros, alzados, pilares y vigas
303.29 m³ × 84.97 (90.07 con costes indirectos) = 27317.33

| Medición | Uds. | Largo | Ancho | Alto | Parcial |
|---|---|---|---|---|---|
| MUROS |  |  |  |  |  |
| A. recepción | 1 | 6.1 | 0.3 | 3.6 | 6.59 |
|  | 2 | 7.3 | 0.3 | 3.6 | 15.77 |
| by-pass Ø1000mm | -3.14 | 0.5 | 0.3 | 0.5 | -0.24 |
|  | 2 | 1.9 | 0.3 | 3.6 | 4.10 |
|  | 1 | 5.5 | 0.3 | 1.29 | 2.13 |
| vertedero by-pass | 1 | 5.5 | 0.3 | 1.51 | 2.49 |
| Tamizado | 2 | 5.77 | 0.3 | 3.6 | 12.46 |
|  | 2 | 3.6 | 0.3 | 1.29 | 2.79 |
|  | 1 | 6.05 | 0.8 | 2.01 | 9.73 |
| Entrada desarenadores | 1 | 1.9 | 0.3 | 3.6 | 2.05 |
|  | 1 | 4.9 | 0.3 | 3.6 | 5.29 |
|  | 2 | 1.4 | 0.3 | 3.6 | 3.02 |
| Desarenadores | 1 | 10.4 | 0.4 | 5.73 | 23.84 |
| compuertas | -2 | 1.2 | 0.4 | 1.2 | -1.15 |
|  | 4 | 19.4 | 0.4 | 5.2 | 161.41 |
|  | 1 | 10.4 | 0.4 | 3.13 | 13.02 |
|  | 1 | 10.4 | 0.25 | 2.07 | 5.38 |
|  | 2 | 4.2 | 0.25 | 0.6 | 1.26 |
| canal de arenas | 2 | 18.8 | 0.15 | 0.8 | 4.51 |
|  | 2 | 0.3 | 0.15 | 0.8 | 0.07 |
| Salida | 1 | 2.5 | 0.3 | 3.07 | 2.30 |
|  | 1 | 12 | 0.3 | 3.07 | 11.05 |
|  | 1 | 1.6 | 0.3 | 3.07 | 1.47 |
|  | 1 | 1.1 | 0.3 | 3.07 | 1.01 |
| vertederos | 2 | 4.2 | 0.3 | 1.32 | 3.33 |
| A. vaciados | 2 | 3 | 0.3 | 3.3 | 5.94 |
|  | 2 | 1.3 | 0.3 | 3.3 | 2.57 |
| PILARES |  |  |  |  |  |
| Desarenador | 8 | 0.2 | 0.2 | 3.45 | 1.10 |
| Total |  |  |  |  | 303.29 |

**P4HG-002B** m³ Hormigón HM-20/B/20/IIa Elementos horizontales y verticales
206.96 m³ × 55.85 (59.2 con costes indirectos) = 12252.03

| Medición | Uds. | Largo | Ancho | Alto | Parcial |
|---|---|---|---|---|---|
| Entrada desarenadores | 0.5 | 3.6 | 0.25 | 0.25 | 0.11 |
| Desarenadores | 1 | 17.4 | 2.65 | 2.85 | 131.41 |
|  | 1 | 17.4 | 1.05 | 2.85 | 52.07 |
|  | 2 | 1 | 4.1 | 2.85 | 23.37 |
| Total |  |  |  |  | 206.96 |

**P4ETT-004E-E1** m² Encof/desenc. Cimientos OCULTOS
37.08 m² × 13.55 (14.36 con costes indirectos) = 532.47

| Medición | Uds. | Largo | Alto | Parcial |
|---|---|---|---|---|
| A. vaciados | 2 | 3.6 | 0.4 | 2.88 |
|  | 2 | 2.5 | 0.4 | 2.00 |
| Desarenadores | 2 | 21 | 0.5 | 21.00 |
|  | 2 | 11.2 | 0.5 | 11.20 |
| Total |  |  |  | 37.08 |

**P4ETT-004A-E2** m² Encof/desenc. muros y paramentos RECTOS y VISTOS
1962.12 m² × 20.86 (22.11 con costes indirectos) = 43382.47

| Medición | Uds. | Largo | Ancho | Alto | Parcial |
|---|---|---|---|---|---|
| MUROS |  |  |  |  |  |
| A. recepción | 2 | 6.1 |  | 3.6 | 43.92 |
|  | 4 | 7.3 |  | 3.6 | 105.12 |
|  | 4 | 1.9 |  | 3.6 | 27.36 |
|  | 2 | 5.5 |  | 1.29 | 14.19 |
| vertedero by-pass | 2 | 5.5 |  | 1.51 | 16.61 |
| Tamizado | 4 | 5.77 |  | 3.6 | 83.09 |
|  | 4 | 3.6 |  | 1.29 | 18.58 |
|  | 2 | 6.05 |  | 2.01 | 24.32 |
| Entrada desarenadores | 2 | 1.9 |  | 3.6 | 13.68 |
|  | 2 | 4.9 |  | 3.6 | 35.28 |
|  | 4 | 1.4 |  | 3.6 | 20.16 |
| Desarenadores | 2 | 10.4 |  | 5.73 | 119.18 |
| compuertas | 6 | 1.2 | 0.4 |  | 2.88 |
|  | 8 | 19.4 |  | 5.2 | 807.04 |
|  | 2 | 10.4 |  | 3.13 | 65.10 |
|  | 2 | 10.4 |  | 2.07 | 43.06 |
|  | 4 | 4.2 |  | 0.6 | 10.08 |
| canal de arenas | 4 | 18.8 |  | 0.8 | 60.16 |
|  | 4 | 0.3 |  | 0.8 | 0.96 |
| Salida | 2 | 2.5 |  | 3.07 | 15.35 |
|  | 2 | 12 |  | 3.07 | 73.68 |
|  | 2 | 1.6 |  | 3.07 | 9.82 |
|  | 2 | 1.1 |  | 3.07 | 6.75 |
| vertederos | 4 | 4.2 |  | 1.32 | 22.18 |
| A. vaciados | 4 | 3 |  | 3.3 | 39.60 |
|  | 4 | 1.3 |  | 3.3 | 17.16 |
| LOSAS |  |  |  |  |  |
| A. recepción | 1 | 47.64 |  |  | 47.64 |
| plataformas | 1 | 7.68 | 2.25 |  | 17.28 |
|  | 1 | 1.65 | 3.2 |  | 5.28 |
|  | 1 | 1.65 |  | 0.2 | 0.33 |
| Tamizado | 1 | 5.85 | 3.6 |  | 21.06 |
| plataformas | 1 | 5.77 | 3.2 |  | 18.46 |
|  | 1 | 5.77 | 0.95 |  | 5.48 |
|  | 1 | 5.77 |  | 0.2 | 1.15 |
| Entrada desarenadores | 1 | 9.8 | 1.4 |  | 13.72 |
| plataformas | 1 | 2.1 | 1.6 |  | 3.36 |
|  | 1 | 2.1 | 1 |  | 2.10 |
|  | 1 | 2.1 |  | 0.2 | 0.42 |
| Desarenadores | 1 | 19.4 | 0.6 |  | 11.64 |
|  | 1 | 1.1 | 1.4 |  | 1.54 |
|  | 2 | 1.1 |  | 0.2 | 0.44 |
|  | 1 | 1.4 |  | 0.2 | 0.28 |
| plataformas | 1 | 20.45 | 1.6 |  | 32.72 |
|  | 1 | 22.95 | 1 |  | 22.95 |
|  | 1 | 22.95 |  | 0.2 | 4.59 |
|  | 1 | 1 |  | 0.2 | 0.20 |
| Salida | 1 | 2.35 | 9.8 |  | 23.03 |
|  | 1 | 1.4 | 1.9 |  | 2.66 |
| plataformas | 1 | 12 | 0.5 |  | 6.00 |
|  | 1 | 12 |  | 0.2 | 2.40 |
| PILARES |  |  |  |  |  |
| Desarenador | 32 | 0.2 |  | 3.45 | 22.08 |
| Total |  |  |  |  | 1962.12 |

**P4ETT-002** kg Acero B-500-S
41664.5 kg × 1.32 (1.4 con costes indirectos) = 58330.30

| Medición | Uds. | Largo | Ancho | Parcial |
|---|---|---|---|---|
| CIMENTACIÓN |  |  |  |  |
| Solera (0,40 m) | 1 | 3.6 | 95 | 342.00 |
| Solera (0,50 m) | 1 | 117.6 | 75 | 8820.00 |
| MUROS |  |  |  |  |
| Muros (0,15 m) | 1 | 4.58 | 105 | 480.90 |
| Muros (0,25 m) | 1 | 6.64 | 105 | 697.20 |
| Muros (0,30 m) | 1 | 84.12 | 75 | 6309.00 |
| Muros (0,40 m) | 1 | 197.12 | 100 | 19712.00 |
| Muros (0,80 m) | 1 | 9.73 | 60 | 583.80 |
| LOSAS |  |  |  |  |
| Losas (0,30 m) | 1 | 35.44 | 70 | 2480.80 |
| Plataformas (0,20 m) | 1 | 22.37 | 90 | 2013.30 |
| PILARES | 1 | 1.1 | 205 | 225.50 |
| Total |  |  |  | 41664.5 |

**P41ETT-001** kg Acero laminado S-275Jr + pintura epoxy+pintura ignófuga
500 kg × 1.87 (1.98 con costes indirectos) = 990.00

| Medición | Uds. | Largo | Parcial |
|---|---|---|---|
| Varios | 1 | 500 | 500.00 |
| Total |  |  | 500 |

**P4JTAPVC200** m Junta elastomérica de estanqueidad PVC 200
345.81 m × 4.73 (5.01 con costes indirectos) = 1732.51

| Medición | Uds. | Largo | Alto | Parcial |
|---|---|---|---|---|
| A. recepción | 1 | 6.1 |  | 6.10 |
|  | 2 | 7.3 |  | 14.60 |
|  | 2 | 1.9 |  | 3.80 |
|  | 1 | 5.5 |  | 5.50 |
|  | 4 |  | 3.6 | 14.40 |
| vertedero by-pass | 1 | 5.5 |  | 5.50 |
|  | 2 |  | 1.51 | 3.02 |
| Tamizado | 2 | 5.77 |  | 11.54 |
|  | 2 | 3.6 |  | 7.20 |
|  | 1 | 6.05 |  | 6.05 |
|  | 4 |  | 3.6 | 14.40 |
| Entrada desarenadores | 1 | 1.9 |  | 1.90 |
|  | 1 | 4.9 |  | 4.90 |
|  | 2 | 1.4 |  | 2.80 |
|  | 2 |  | 3.6 | 7.20 |
| Desarenadores | 1 | 10.4 |  | 10.40 |
|  | 4 | 19.4 |  | 77.60 |
|  | 1 | 10.4 |  | 10.40 |
|  | 1 | 10.4 |  | 10.40 |
|  | 2 | 4.2 |  | 8.40 |
|  | 4 |  | 5.2 | 20.80 |
| canal de arenas | 2 | 18.8 |  | 37.60 |
|  | 2 | 0.3 |  | 0.60 |
|  | 4 |  | 0.8 | 3.20 |
| Salida | 1 | 2.5 |  | 2.50 |
|  | 1 | 12 |  | 12.00 |
|  | 1 | 1.6 |  | 1.60 |
|  | 1 | 1.1 |  | 1.10 |
|  | 2 |  | 3.07 | 6.14 |
| vertederos | 2 | 4.2 |  | 8.40 |
|  | 3 |  | 1.32 | 3.96 |
| A. vaciados | 2 | 3 |  | 6.00 |
|  | 2 | 1.3 |  | 2.60 |
|  | 4 |  | 3.3 | 13.20 |
| Total |  |  |  | 345.81 |

**P3LAM1** m² Imperm. muros+Lámina dren PE+Geotex 200 g
148.49 m² × 10.67 (11.31 con costes indirectos) = 1679.42

| Medición | Uds. | Largo | Alto | Parcial |
|---|---|---|---|---|
| Desarenadores | 2 | 10.4 | 1.93 | 40.14 |
|  | 2 | 20.2 | 1.93 | 77.97 |
| A. vaciados | 2 | 3 | 3.1 | 18.60 |
|  | 2 | 1.9 | 3.1 | 11.78 |
| Total |  |  |  | 148.49 |

**P41ESC4** m Escalera peldaño inclinada PRFV 1.0m ancho
9.6 m × 294.75 (312.44 con costes indirectos) = 2999.42

| Medición | Uds. | Largo | Ancho | Parcial |
|---|---|---|---|---|
| Acceso a plataformas | 1 | 8.4 | 1 | 8.40 |
|  | 2 | 0.6 | 1 | 1.20 |
| Total |  |  |  | 9.6 |

**P41BARAND04** m Barandilla normalizada PRFV
74.7 m × 93.43 (99.04 con costes indirectos) = 7398.29

| Medición | Uds. | Largo | Parcial |
|---|---|---|---|
| Plataformas | 1 | 11.25 | 11.25 |
|  | 1 | 40.85 | 40.85 |
|  | 2 | 4.7 | 9.40 |
|  | 1 | 11.8 | 11.80 |
|  | 1 | 1.4 | 1.40 |
| Total |  |  | 74.7 |

**P41TRAM_003B** m² Tramex PRFV 400kg/m2 PRFV (8x8x30)
109.92 m² × 71.68 (75.98 con costes indirectos) = 8351.72

| Medición | Uds. | Largo | Ancho | Parcial |
|---|---|---|---|---|
| A. recepción | 1 | 48.89 |  | 48.89 |
| Tamizado | 2 | 6.09 | 1.45 | 17.66 |
| Entrada desarenadores | 1 | 1.5 | 9.9 | 14.85 |
| Salida | 1 | 2.6 | 9.9 | 25.74 |
|  | 1 | 1.5 | 1.85 | 2.78 |
| Total |  |  |  | 109.92 |

**P41TRAM_003C** m² Tapa ciega registrable 1000kg/m2 PRFV+antideslizante
3.5 m² × 151.68 (160.78 con costes indirectos) = 562.73

| Medición | Uds. | Largo | Ancho | Parcial |
|---|---|---|---|---|
| A. vaciados | 1 | 2.5 | 1.4 | 3.50 |
| Total |  |  |  | 3.5 |

**P5PAVPINT_002** m² Pavimento industrial antideslizante (19/11/1998)
113.63 m² × 58.74 (62.26 con costes indirectos) = 7074.60
Pavimento industrial antideslizante totalmente terminado comprendiendo:
- Aplicación de mortero de resinas epoxi autonivelante con un consumo medio de 5 kg/m2.
- Espolvoreado de arena de cuarzo de granulometría acorde con la rugosidad deseada.
- Aplicación de capa de acabado mediante resina epoxi, con un consumo medio de 0.7 kg/m2, en color verde o rojo, según zonas.

| Código | Ud | Descripción | Rendimiento | Precio | Importe |
|---|---|---|---|---|---|
| MAO-004 | h | Oficial 1ª | 1 | 17.53 | 17.53 |
| MAO-006 | h | Peón especialista | 1 | 16.72 | 16.72 |
| U03141 | KG | Resina epoxi antiacido (material; 21/08/2018) | 0.07 | 109.83 | 7.69 |
| U03084 | M3 | Mortero epoxi para pavimento (material; 19/11/1998) | 0.07 | 166.4 | 11.65 |
| U03140 | KG | Arena de cuarzo (material; 24/07/2000) | 2.5 | 2.06 | 5.15 |
|  |  | Total |  |  | 58.74 |

| Medición | Uds. | Largo | Ancho | Parcial |
|---|---|---|---|---|
| A. recepción |  |  |  |  |
| plataformas | 1 | 7.68 | 2.25 | 17.28 |
|  | 1 | 1.65 | 3.2 | 5.28 |
| Tamizado |  |  |  |  |
| plataformas | 1 | 5.77 | 3.2 | 18.46 |
|  | 1 | 5.77 | 0.95 | 5.48 |
| Entrada desarenadores |  |  |  |  |
| plataformas | 1 | 2.1 | 1.6 | 3.36 |
|  | 1 | 2.1 | 1 | 2.10 |
| Desarenadores |  |  |  |  |
| plataformas | 1 | 20.45 | 1.6 | 32.72 |
|  | 1 | 22.95 | 1 | 22.95 |
| Salida |  |  |  |  |
| plataformas | 1 | 12 | 0.5 | 6.00 |
| Total |  |  |  | 113.63 |

**P4PATE01** ud Pate polipropileno
7 ud × 4.57 (4.84 con costes indirectos) = 33.88

| Medición | Uds. | Parcial |
|---|---|---|
| A. vaciados | 7 | 7.00 |
| Total |  | 7 |

#### A2.01.07 Edificio de pretratamiento (19/11/1998)
Importe: 384729.62

**P1MT03B1K** m³ Excavación localizadas en EDAR+Tte vertedero
1143.34 m³ × 3.81 (4.04 con costes indirectos) = 4619.09

| Medición | Uds. | Largo | Ancho | Alto | Parcial |
|---|---|---|---|---|---|
| Solera edifcio | 1 | 46 | 22 | 0.5 | 506.00 |
| Zapatas | 4 | 4.5 | 4.5 | 0.75 | 60.75 |
|  | 10 | 4 | 4 | 0.6 | 96.00 |
|  | 2 | 4.1 | 4.1 | 0.6 | 20.17 |
| Pozos de cimentación | 4 | 3.5 | 3.5 | 2 | 98.00 |
|  | 10 | 3 | 3 | 2 | 180.00 |
|  | 2 | 3.1 | 3.1 | 2 | 38.44 |
| Vigas de atado | 4 | 3.05 | 1.4 | 0.5 | 8.54 |
|  | 8 | 3.3 | 1.4 | 0.5 | 18.48 |
|  | 4 | 5.2 | 1.4 | 0.5 | 14.56 |
| Bombeo de vaciados | 1 | 4.6 | 5.3 | 4.2 | 102.40 |
| Total |  |  |  |  | 1143.34 |

**P1MT04B** m³ Rellenos localizado con suelos proc. excav 150 mm 95%PN
213.73 m³ × 2.99 (3.17 con costes indirectos) = 677.52

| Medición | Uds. | Largo | Ancho | Alto | Parcial |
|---|---|---|---|---|---|
| Excavación | 1 | 1143.34 |  |  | 1143.34 |
| a deducir: |  |  |  |  |  |
| Solera edifcio | -1 | 44.7 | 20 | 0.5 | -447.00 |
| Zapatas | -4 | 3.5 | 3.5 | 0.75 | -36.75 |
|  | -10 | 3 | 3 | 0.6 | -54.00 |
|  | -2 | 3.1 | 3.1 | 0.6 | -11.53 |
| Pozos de cimentación | -4 | 3.5 | 3.5 | 2 | -98.00 |
|  | -10 | 3 | 3 | 2 | -180.00 |
|  | -2 | 3.1 | 3.1 | 2 | -38.44 |
| Vigas de atado | -4 | 4.05 | 0.4 | 0.5 | -3.24 |
|  | -8 | 4.3 | 0.4 | 0.5 | -6.88 |
|  | -4 | 6.2 | 0.4 | 0.5 | -4.96 |
| Bombeo de vaciados | -1 | 3.6 | 4.3 | 0.5 | -7.74 |
|  | -1 | 3 | 3.7 | 3.7 | -41.07 |
| Total |  |  |  |  | 213.73 |

**P4HG-002F** m³ Hormigón HNE-150 y/o ciclópeo cruces arroyo
316.44 m³ × 31.13 (33 con costes indirectos) = 10442.52

| Medición | Uds. | Largo | Ancho | Alto | Parcial |
|---|---|---|---|---|---|
| Pozos de cimentación | 4 | 3.5 | 3.5 | 2 | 98.00 |
|  | 10 | 3 | 3 | 2 | 180.00 |
|  | 2 | 3.1 | 3.1 | 2 | 38.44 |
| Total |  |  |  |  | 316.44 |

**P1MT08GTX-002** m² Geotextil Geotesant-295gr/m2
682.6 m² × 1.69 (1.79 con costes indirectos) = 1221.85

| Medición | Uds. | Largo | Ancho | Parcial |
|---|---|---|---|---|
| Losa de cimentación | 1 | 44.7 | 20 | 894.00 |
| a deducir: |  |  |  |  |
| A. vaciados | -1 | 3 | 1.9 | -5.70 |
| Desarenadores | -1 | 20.2 | 10.4 | -210.08 |
| Bombeo de vaciados | -1 | 3 | 3.7 | -11.10 |
| Bombeo de vaciados | 1 | 3.6 | 4.3 | 15.48 |
| Total |  |  |  | 682.6 |

**P1MT04D** m³ Rellenos localizado con material filtrante 40/80 95%PN
204.78 m³ × 11.03 (11.69 con costes indirectos) = 2393.88

| Medición | Uds. | Largo | Ancho | Alto | Parcial |
|---|---|---|---|---|---|
| Losa de cimentación | 1 | 44.7 | 20 | 0.3 | 268.20 |
| a deducir: |  |  |  |  |  |
| A. vaciados | -1 | 3 | 1.9 | 0.3 | -1.71 |
| Desarenadores | -1 | 20.2 | 10.4 | 0.3 | -63.02 |
| Bombeo de vaciados | -1 | 3 | 3.7 | 0.3 | -3.33 |
| Bombeo de vaciados | 1 | 3.6 | 4.3 | 0.3 | 4.64 |
| Total |  |  |  |  | 204.78 |

**P4HG-002A** m³ Hormigón HL-150/P/20 Elementos horizontales y verticales
71.28 m³ × 46.19 (48.96 con costes indirectos) = 3489.87

| Medición | Uds. | Largo | Ancho | Alto | Parcial |
|---|---|---|---|---|---|
| Vigas de atado | 4 | 4.05 | 0.4 | 0.1 | 0.65 |
|  | 8 | 4.3 | 0.4 | 0.1 | 1.38 |
|  | 4 | 6.2 | 0.4 | 0.1 | 0.99 |
| Losa de cimentación | 1 | 44.7 | 20 | 0.1 | 89.40 |
| a deducir: |  |  |  |  |  |
| A. vaciados | -1 | 3 | 1.9 | 0.1 | -0.57 |
| Desarenadores | -1 | 20.2 | 10.4 | 0.1 | -21.01 |
| Bombeo de vaciados | -1 | 3 | 3.7 | 0.1 | -1.11 |
| Bombeo de vaciados | 1 | 3.6 | 4.3 | 0.1 | 1.55 |
| Total |  |  |  |  | 71.28 |

**P4HG-004A2H** m³ Hormigón HA-30/B/20/IV+Qb+SR soleras, cimentaciones, forjados
264.78 m³ × 77.3 (81.94 con costes indirectos) = 21696.07

| Medición | Uds. | Largo | Ancho | Alto | Parcial |
|---|---|---|---|---|---|
| CIMENTACIÓN |  |  |  |  |  |
| Zapatas | 4 | 3.5 | 3.5 | 0.75 | 36.75 |
|  | 10 | 3 | 3 | 0.6 | 54.00 |
|  | 2 | 3.1 | 3.1 | 0.6 | 11.53 |
| Vigas de atado | 4 | 4.05 | 0.4 | 0.4 | 2.59 |
|  | 8 | 4.3 | 0.4 | 0.4 | 5.50 |
|  | 4 | 6.2 | 0.4 | 0.4 | 3.97 |
| Solera edifcio | 1 | 44.7 | 20 | 0.2 | 178.80 |
| a deducir: |  |  |  |  |  |
| A. vaciados | -1 | 3 | 1.9 | 0.2 | -1.14 |
| Desarenadores | -1 | 20.2 | 10.4 | 0.2 | -42.02 |
| Bombeo de vaciados | -1 | 3 | 3.7 | 0.2 | -2.22 |
| Desodorización | 1 | 7.8 | 5.5 | 0.2 | 8.58 |
| Bombeo vaciados | 1 | 3.6 | 4.3 | 0.4 | 6.19 |
| LOSAS |  |  |  |  |  |
| Bombeo de vaciados | 2 | 2.4 | 3.1 | 0.2 | 2.98 |
| a deducir: |  |  |  |  |  |
| bombas | -1 | 1.1 | 2.4 | 0.2 | -0.53 |
| agitador | -1 | 1 | 1 | 0.2 | -0.20 |
| Total |  |  |  |  | 264.78 |

**P4HG-004A2V** m³ Hormigón HA-30/B/20/IV+Qb SR muros, alzados, pilares y vigas
14.64 m³ × 84.97 (90.07 con costes indirectos) = 1318.62

| Medición | Uds. | Largo | Ancho | Alto | Parcial |
|---|---|---|---|---|---|
| Bombeo de vaciados | 2 | 3.7 | 0.3 | 4 | 8.88 |
|  | 2 | 2.4 | 0.3 | 4 | 5.76 |
| Total |  |  |  |  | 14.64 |

**P4ETT-004E-E1** m² Encof/desenc. Cimientos OCULTOS
226.72 m² × 13.55 (14.36 con costes indirectos) = 3255.70

| Medición | Uds. | Largo | Alto | Parcial |
|---|---|---|---|---|
| Zapatas | 16 | 3.5 | 0.75 | 42.00 |
|  | 40 | 3 | 0.6 | 72.00 |
|  | 8 | 3.1 | 0.6 | 14.88 |
| Vigas de atado | 8 | 4.05 | 0.4 | 12.96 |
|  | 16 | 4.3 | 0.4 | 27.52 |
|  | 8 | 6.2 | 0.4 | 19.84 |
| Solera edificio | 2 | 44.7 | 0.2 | 17.88 |
|  | 2 | 20 | 0.2 | 8.00 |
| Desodorización | 2 | 7.8 | 0.2 | 3.12 |
|  | 2 | 5.5 | 0.2 | 2.20 |
| Bombeo vaciados | 2 | 3.6 | 0.4 | 2.88 |
|  | 2 | 4.3 | 0.4 | 3.44 |
| Total |  |  |  | 226.72 |

**P4ETT-004A-E2** m² Encof/desenc. muros y paramentos RECTOS y VISTOS
106.14 m² × 20.86 (22.11 con costes indirectos) = 2346.76

| Medición | Uds. | Largo | Ancho | Alto | Parcial |
|---|---|---|---|---|---|
| MUROS |  |  |  |  |  |
| Bombeo de vaciados | 4 | 3.7 |  | 4 | 59.20 |
|  | 4 | 2.4 |  | 4 | 38.40 |
| LOSAS |  |  |  |  |  |
| Bombeo de vaciados | 1 | 3.1 | 2.4 |  | 7.44 |
| bombas | 1 | 2.4 |  | 0.2 | 0.48 |
|  | 1 | 1.1 |  | 0.2 | 0.22 |
|  | 2 | 1 |  | 0.2 | 0.40 |
| Total |  |  |  |  | 106.14 |

**P4ETT-002** kg Acero B-500-S
23837.75 kg × 1.32 (1.4 con costes indirectos) = 33372.85

| Medición | Uds. | Largo | Ancho | Parcial |
|---|---|---|---|---|
| Zapatas | 1 | 102.28 | 60 | 6136.80 |
| Vigas de atado | 1 | 12.06 | 60 | 723.60 |
| Solera | 1 | 133.42 | 105 | 14009.10 |
| Losas de cimentación | 1 | 14.77 | 95 | 1403.15 |
| Muros | 1 | 14.64 | 90 | 1317.60 |
| Losas | 1 | 2.25 | 110 | 247.50 |
| Total |  |  |  | 23837.75 |

**P41ETT-001** kg Acero laminado S-275Jr + pintura epoxy+pintura ignófuga
1000 kg × 1.87 (1.98 con costes indirectos) = 1980.00

| Medición | Uds. | Largo | Parcial |
|---|---|---|---|
| Varios | 1 | 1000 | 1000.00 |
| Total |  |  | 1000 |

**P6PGRUACARRI5** m Carril rodadura de las Puente Grúa hasta 5000 Kg
88 m × 86.91 (92.12 con costes indirectos) = 8106.56

| Medición | Uds. | Largo | Parcial |
|---|---|---|---|
| Puente grua | 2 | 44 | 88.00 |
| Total |  |  | 88 |

**P4JTAPVC200** m Junta elastomérica de estanqueidad PVC 200
28.2 m × 4.73 (5.01 con costes indirectos) = 141.28

| Medición | Uds. | Largo | Alto | Parcial |
|---|---|---|---|---|
| Bombeo de vaciados | 2 | 3.7 |  | 7.40 |
|  | 2 | 2.4 |  | 4.80 |
|  | 4 |  | 4 | 16.00 |
| Total |  |  |  | 28.2 |

**P3LAM1** m² Imperm. muros+Lámina dren PE+Geotex 200 g
45.56 m² × 10.67 (11.31 con costes indirectos) = 515.28

| Medición | Uds. | Largo | Alto | Parcial |
|---|---|---|---|---|
| Depósito y bombeo fangos | 2 | 3.7 | 3.4 | 25.16 |
|  | 2 | 3 | 3.4 | 20.40 |
| Total |  |  |  | 45.56 |

**P4PREF01B2** m Pilar prefabricado 50x50cm ambiente IV+Qb
24.56 m × 240.5 (254.93 con costes indirectos) = 6261.08
Pilar prefabricado de hormigón armado, tipo de ambiente IV+Qb, de dimensiones 50x50 cm.,REI-120. Conexión a cimentación por tornillos/vainas con grout incluido en la base. Acabado pintado. Mensulas incluidas en los pilares. 2 Chapas 340x340 incluidas por pieza. Incluida bayoneta en pilar. Totalmente montado.

| Código | Ud | Descripción | Rendimiento | Precio | Importe |
|---|---|---|---|---|---|
| MATPREF01B2 | Ml | Pilar prefabricado de HA-25 de 50x50 cm. (material) | 1 | 185 | 185.00 |
| %MONT-K2 PREF | % | Montaje-30% prefabricados | 30 % | 185.00 | 55.50 |
|  |  | Total |  |  | 240.5 |

| Medición | Uds. | Alto | Parcial |
|---|---|---|---|
| Ed. pretratamiento | 2 | 12.28 | 24.56 |
| Total |  |  | 24.56 |

**P4PREF01C** m Pilar prefabricado 50x60cm ambiente IV+Qb
154 m × 357.95 (379.43 con costes indirectos) = 58432.22

| Medición | Uds. | Alto | Parcial |
|---|---|---|---|
| Ed. pretratamiento | 14 | 11 | 154.00 |
| Total |  |  | 154 |

**P4PREF10** Ud Vaina corrugada en cimentación empotr. pilares
16 Ud × 8.71 (9.23 con costes indirectos) = 147.68

| Medición | Uds. | Parcial |
|---|---|---|
| Zapatas | 16 | 16.00 |
| Total |  | 16 |

**P4PREF4A** m Viga rectangular JPR 40x40 pretensada ambiente IV+Qb
39.2 m × 205.8 (218.15 con costes indirectos) = 8551.48

| Medición | Uds. | Largo | Parcial |
|---|---|---|---|
| Pórticos | 2 | 19.6 | 39.20 |
| Total |  |  | 39.2 |

**P4PREF06** ml Jácena portacanalón "H" 0,40 x 0,40 m.
88.4 ml × 79.25 (84.01 con costes indirectos) = 7426.48

| Medición | Uds. | Largo | Parcial |
|---|---|---|---|
| Portacanalon | 2 | 44.2 | 88.40 |
| Total |  |  | 88.4 |

**P4PREF7B** m Correa tubular TUB30 pretensada
442 m × 19.98 (21.18 con costes indirectos) = 9361.56

| Medición | Uds. | Largo | Parcial |
|---|---|---|---|
| Correas | 10 | 44.2 | 442.00 |
| Total |  |  | 442 |

**P4PREF4B** m Viga rectangular JPR 40x70 pretensada ambiente IV+Qb
98 m × 224.95 (238.45 con costes indirectos) = 23368.10

| Medición | Uds. | Largo | Parcial |
|---|---|---|---|
| Pórticos Delta | 5 | 19.6 | 98.00 |
| Total |  |  | 98 |

**P3EDIFCUB1** m² Cubierta con panel sandwich teja de doble chapa de acero galv
866.32 m² × 19.79 (20.98 con costes indirectos) = 18175.39

| Medición | Uds. | Largo | Ancho | Parcial |
|---|---|---|---|---|
| Cubierta | 1 | 44.2 | 19.6 | 866.32 |
| Total |  |  |  | 866.32 |

**P4PREF14** m Peto interior en fachadas - union cubierta
127.6 m × 47.04 (49.86 con costes indirectos) = 6362.14

| Medición | Uds. | Largo | Parcial |
|---|---|---|---|
| Cubierta | 2 | 44.2 | 88.40 |
|  | 2 | 19.6 | 39.20 |
| Total |  |  | 127.6 |

**P3DRENCUB5** m Canalón de chapa 1100x1,5 mm en cubierta
88.4 m × 37.23 (39.46 con costes indirectos) = 3488.26

| Medición | Uds. | Largo | Parcial |
|---|---|---|---|
| Cubierta | 2 | 44.2 | 88.40 |
| Total |  |  | 88.4 |

**P3EDIFCUB11** m Remate en chapa prelacada 7mm - 500 (16/02/2017)
88.4 m × 10.54 (11.17 con costes indirectos) = 987.43
Remate en chapa prelacada plegada, lacado con pintura de PVC, tipo Plastisol, en color a elegir por la Dirección, de 0,7 mm. de espesor, a realizar en desarrollos comprendidos hasta 500 mm., incluso p.p. de recortes, accesorios de fijación, transporte y elevación, así como todas aquellas operaciones necesarias para el correcto acabado de la unidad.

| Código | Ud | Descripción | Rendimiento | Precio | Importe |
|---|---|---|---|---|---|
| ED059 | Ml | Remate en chapa prelacada de 0,7 mm. y 500 mm. de desarrollo. (material; 16/02/2017) | 1 | 8.11 | 8.11 |
| %MONT-K2 PREF | % | Montaje-30% prefabricados | 30 % | 8.11 | 2.43 |
|  |  | Total |  |  | 10.54 |

| Medición | Uds. | Largo | Parcial |
|---|---|---|---|
| Cubierta | 2 | 44.2 | 88.40 |
| Total |  |  | 88.4 |

**P3EDIFCUB12** m Remate en chapa prelacada 7mm - 1000 (16/02/2017)
44.2 m × 22.49 (23.84 con costes indirectos) = 1053.73
Remate en chapa prelacada plegada, lacado con pintura de PVC, tipo Plastisol ,color a elegir por la Dirección, de 0,7 mm. de espesor, a realizar en desarrollos comprendidos hasta 1000 mm., incluso p.p. de recortes, accesorios de fijación, transporte y elevación, así como todas aquellas operaciones necesarias para el correcto acabado de la unidad.

| Código | Ud | Descripción | Rendimiento | Precio | Importe |
|---|---|---|---|---|---|
| ED060 | Ml | Remate en chapa prelacada de 0,7 mm. y 1.000 mm. de desarrollo. (material; 16/02/2017) | 1 | 17.3 | 17.30 |
| %MONT-K2 PREF | % | Montaje-30% prefabricados | 30 % | 17.30 | 5.19 |
|  |  | Total |  |  | 22.49 |

| Medición | Uds. | Largo | Parcial |
|---|---|---|---|
| Cumbrera | 1 | 44.2 | 44.20 |
| Total |  |  | 44.2 |

**P3DRENCUB4** m Bajante PVC 160 mm
88 m × 15.88 (16.83 con costes indirectos) = 1481.04

| Medición | Uds. | Largo | Parcial |
|---|---|---|---|
| Bajantes | 8 | 11 | 88.00 |
| Total |  |  | 88 |

**P3DRENCUB11** ud Paragravillas para bajantes (15/02/2017)
8 ud × 43.44 (46.05 con costes indirectos) = 368.40
Paragravillas de polietileno para protección de desagües de bajantes. Medida la unidad totalmente colocada.

| Código | Ud | Descripción | Rendimiento | Precio | Importe |
|---|---|---|---|---|---|
| ED033 | Ud | Paragravillas de polietileno para protección de desagües de bajantes. (material; 15/02/2017) | 1 | 33.42 | 33.42 |
| %MONT-K2 PREF | % | Montaje-30% prefabricados | 30 % | 33.42 | 10.03 |
|  |  | Total |  |  | 43.44 |

| Medición | Uds. | Parcial |
|---|---|---|
| Paragravillas | 8 | 8.00 |
| Total |  | 8 |

**P3EDIF001A** m² Panel prefabricado hormigón blanco y/o color liso
1523.99 m² × 42.93 (45.51 con costes indirectos) = 69356.78

| Medición | Uds. | Largo | Alto | Parcial |
|---|---|---|---|---|
| Edificio pretratamiento | 2 | 44.7 | 12.7 | 1135.38 |
|  | 2 | 19.6 | 12.7 | 497.84 |
| a deducir: |  |  |  |  |
| Puertas | -2 | 4 | 4.4 | -35.20 |
|  | -1 | 5 | 4.4 | -22.00 |
|  | -2 | 0.9 | 2.1 | -3.78 |
|  | -1 | 1.8 | 2.5 | -4.50 |
| Ventanas | -1 | 4 | 1 | -4.00 |
|  | -2 | 3 | 1 | -6.00 |
|  | -6 | 4 | 1 | -24.00 |
|  | -2 | 4 | 1 | -8.00 |
|  | -1 | 1.75 | 1 | -1.75 |
| Total |  |  |  | 1523.99 |

**P5PAVPINT_002** m² Pavimento industrial antideslizante
479.45 m² × 58.74 (62.26 con costes indirectos) = 29850.56

| Medición | Uds. | Largo | Ancho | Parcial |
|---|---|---|---|---|
| Suelo | 1 | 44.3 | 19.6 | 868.28 |
| a deducir: |  |  |  |  |
| Desodorización | -1 | 7.8 | 5.5 | -42.90 |
| Pretratamiento | -1 | 312.27 |  | -312.27 |
| A. vaciados | -1 | 2.5 | 1.4 | -3.50 |
| Bombeo de vaciados | -1 | 1.1 | 2.4 | -2.64 |
|  | -1 | 1 | 1 | -1.00 |
| Cuadros eléctricos | -1 | 3.4 | 4.65 | -15.81 |
| Aseo | -1 | 3.4 | 3.15 | -10.71 |
| Total |  |  |  | 479.45 |

**P3EDIFSTEC** m² Pav. Suelo Técnico 600x600x30
14.88 m² × 80.37 (85.19 con costes indirectos) = 1267.63

| Medición | Uds. | Largo | Ancho | Parcial |
|---|---|---|---|---|
| Cuadros eléctricos | 1 | 3.2 | 4.65 | 14.88 |
| Total |  |  |  | 14.88 |

**P3EDIFPAV12** m2 Solado baldosa 30x30+p.p. rodapie (01/05/2004)
8.8 m2 × 31.39 (33.27 con costes indirectos) = 292.78
Solado de baldosa de barro cocido o pizarra estética de 30x30 cm. manual, (AIII, s/n EN-188) recibida con mortero de cemento CEM II/B-P 32,5 N y arena de río 1/6 (M-40), i/cama de 2 cm. de arena de río, p.p. de rodapié del mismo material de 28x8 cm.., rejuntado con lechada de cemento CEM II/B-P 32,5 N 1/2 y limpieza, s/NTE-RSR-2, medida la superficie realmente ejecutada.

| Código | Ud | Descripción | Rendimiento | Precio | Importe |
|---|---|---|---|---|---|
| MATSOLADO1 | m2 | Baldosa barro o pizarra 30x30 (material; 01/05/2004) | 1.05 | 14.31 | 15.03 |
| MATSOLADO10 | m. | Rodapié de barro 30x8 (material; 01/05/2004) | 1.05 | 1.1 | 1.16 |
| MAT4MORTM40 | m³ | Mortero de cemento 1/6 M-40 | 0.03 | 36.87 | 1.11 |
| MAT1SUELO-5 | m³ | Arena silícea | 0.02 | 11.27 | 0.23 |
| MAO-001 | h | Cuadrilla "A" | 0.33 | 42 | 13.86 |
|  |  | Total |  |  | 31.39 |

Claves: material, baldosa, rodapié, superficie, limpieza, areno, ejecución, solado, manual, río, mortero, cemento, junta, lechada

| Medición | Uds. | Largo | Ancho | Parcial |
|---|---|---|---|---|
| Aseo | 1 | 3.2 | 2.75 | 8.80 |
| Total |  |  |  | 8.8 |

**P3EDIFPAV10** m2 Alicatado azulejo 1ª (13/10/2015)
31.85 m2 × 34.06 (36.1 con costes indirectos) = 1149.79
Alicatado con azulejo color 20x20 cm. (BIII s/n EN 159), recibido con mortero de cemento CEM II/A-P 32,5 R y arena de miga 1/6, i/p.p. de cortes, ingletes, piezas especiales, rejuntado con lechada de cemento blanco BL-V 22,5 y limpieza, s/NTE-RPA-3, medido deduciendo huecos superiores a 1 m2.

| Código | Ud | Descripción | Rendimiento | Precio | Importe |
|---|---|---|---|---|---|
| MAT09ABC080 | m2 | Azulejo color 20x20 cm. 1ª+mortero y lechada (material; 13/10/2015) | 1.05 | 12.44 | 13.06 |
| MAO-001 | h | Cuadrilla "A" | 0.5 | 42 | 21.00 |
|  |  | Total |  |  | 34.06 |

Claves: pieza, corte, azulejo, alicatar, limpieza, junta, hueco, medición, color, areno, cemento, mortero, especial, blanco, lechada, inglete

| Medición | Uds. | Largo | Alto | Parcial |
|---|---|---|---|---|
| Aseo | 2 | 3.2 | 3 | 19.20 |
|  | 2 | 2.75 | 3 | 16.50 |
| a deducir: |  |  |  |  |
| Puerta | -1 | 1 | 2.1 | -2.10 |
| Ventana | -1 | 1.75 | 1 | -1.75 |
| Total |  |  |  | 31.85 |

**P4PALV15** m² Forjado losa alveolar. 0.15/1,2 m.+5c.compr.
26.52 m² × 40.62 (43.06 con costes indirectos) = 1141.95

| Medición | Uds. | Largo | Ancho | Parcial |
|---|---|---|---|---|
| Sala Cuadros eléctricos y aseo | 1 | 3.4 | 7.8 | 26.52 |
| Total |  |  |  | 26.52 |

**P3EDIF013** m² Fab. Bloq. hormigón 40x20x20
40.5 m² × 30.96 (32.82 con costes indirectos) = 1329.21

| Medición | Uds. | Largo | Alto | Parcial |
|---|---|---|---|---|
| Sala Cuadros eléctricos y aseo | 1 | 7.8 | 3 | 23.40 |
|  | 2 | 3.2 | 3 | 19.20 |
| a deducir |  |  |  |  |
| Puerta | -1 | 1 | 2.1 | -2.10 |
| Total |  |  |  | 40.5 |

**P3EDIF.002** m² Enfoscado maestreado y fratasado
106.25 m² × 14.2 (15.05 con costes indirectos) = 1599.06

| Medición | Uds. | Largo | Alto | Parcial |
|---|---|---|---|---|
| Sala Cuadros eléctricos | 3 | 4.65 | 3 | 41.85 |
|  | 2 | 3.2 | 3 | 19.20 |
| a deducir: |  |  |  |  |
| Puerta | -1 | 1.8 | 2.5 | -4.50 |
| Aseo | 3 | 2.75 | 3 | 24.75 |
|  | 3 | 3.2 | 3 | 28.80 |
| a deducir: |  |  |  |  |
| Puerta | -1 | 1 | 2.1 | -2.10 |
| Ventana | -1 | 1.75 | 1 | -1.75 |
| Total |  |  |  | 106.25 |

**P3EDIF.003** m² Pintura plastificada
73.8 m² × 3.52 (3.73 con costes indirectos) = 275.27

| Medición | Uds. | Largo | Alto | Parcial |
|---|---|---|---|---|
| Sala Cuadros eléctricos | 3 | 4.65 | 3 | 41.85 |
|  | 2 | 3.2 | 3 | 19.20 |
| a deducir: |  |  |  |  |
| Puerta | -1 | 1.8 | 2.5 | -4.50 |
| Aseo | 1 | 3.05 | 3 | 9.15 |
|  | 1 | 3.4 | 3 | 10.20 |
| a deducir: |  |  |  |  |
| Puerta | -1 | 1 | 2.1 | -2.10 |
| Total |  |  |  | 73.8 |

**P3EDIF6D** m² Carpintería PVC lacado+cristal 4-10-4 seguridad
43.75 m² × 130.03 (137.83 con costes indirectos) = 6030.06

| Medición | Uds. | Largo | Alto | Parcial |
|---|---|---|---|---|
| VENTANAS |  |  |  |  |
| Alzado principal | 1 | 4 | 1 | 4.00 |
|  | 2 | 3 | 1 | 6.00 |
| Alzado posterior | 6 | 4 | 1 | 24.00 |
| Alzado lateral | 2 | 4 | 1 | 8.00 |
|  | 1 | 1.75 | 1 | 1.75 |
| Total |  |  |  | 43.75 |

**P3EDIF004A** m² Puerta carp. metálica doble chapa lisa de acero de 2mm. espesor
8.28 m² × 90.75 (96.2 con costes indirectos) = 796.54

| Medición | Uds. | Largo | Alto | Parcial |
|---|---|---|---|---|
| Puertas peatonales | 2 | 0.9 | 2.1 | 3.78 |
|  | 1 | 1.8 | 2.5 | 4.50 |
| Total |  |  |  | 8.28 |

**P3EDIF006** m2 Puerta paso en madera de sapelly (23/03/2017)
2.1 m2 × 79.64 (84.42 con costes indirectos) = 177.28
Puerta madera sapelly de paso, con 1 ó 2 hojas, ciega abatible, barnizada en su color natural, formada por precerco de pino de 30mm de espesor y ancho segun tabique con gomas de fijacion, cerco de pino de flandes de 7 x 6cm y tapajuntas de pino de 7 x 1cm, chapada en sapelly canteada, incluso herrajes de colgar y seguridad latonados.

| Código | Ud | Descripción | Rendimiento | Precio | Importe |
|---|---|---|---|---|---|
| MAO-001 | h | Cuadrilla "A" | 0.45 | 42 | 18.90 |
| PMADERA | m2 | Puerta paso en madera de sapelly (material; 25/07/2018) | 1 | 60.74 | 60.74 |
|  |  | Total |  |  | 79.64 |

Relación comercial: 000, 0, 001, 002

| Medición | Uds. | Largo | Alto | Parcial |
|---|---|---|---|---|
| Puerta aseo | 1 | 1 | 2.1 | 2.10 |
| Total |  |  |  | 2.1 |

**P3EDIF004C** m2 Puertas Seccionables motorizadas
57.2 m2 × 205.84 (218.19 con costes indirectos) = 12480.47

| Medición | Uds. | Largo | Alto | Parcial |
|---|---|---|---|---|
| Puertas | 2 | 4 | 4.4 | 35.20 |
|  | 1 | 5 | 4.4 | 22.00 |
| Total |  |  |  | 57.2 |

**P4PREF30** m Vigueta cargadero en dinteles
1.6 m × 18.85 (19.98 con costes indirectos) = 31.97

| Medición | Uds. | Largo | Parcial |
|---|---|---|---|
| Puerta aseo | 1 | 1.6 | 1.60 |
| Total |  |  | 1.6 |

**P6VCFERRO01** m Viga carril de rodadura tipo ferroviario (23/03/2017)
166.95 m × 56.9 (60.31 con costes indirectos) = 10068.75
Viga carril de rodadura tipo ferroviario sobre pavimento de hormigón, totalmente colocado.

| Código | Ud | Descripción | Rendimiento | Precio | Importe |
|---|---|---|---|---|---|
| MAO-001 | h | Cuadrilla "A" | 0.2 | 42 | 8.40 |
| MAQ-001C | h | Camión grúa 20 Tm. | 0.05 | 35.61 | 1.78 |
| MATCARFER01 | m | Carril de rodadura tipo ferroviario (material; 20/04/2020) | 1 | 46.72 | 46.72 |
|  |  | Total |  |  | 56.9 |

| Medición | Uds. | Largo | Parcial |
|---|---|---|---|
| Contenedores | 7 | 11.25 | 78.75 |
|  | 14 | 6.3 | 88.20 |
| Total |  |  | 166.95 |

**P41TRAM_003C** m² Tapa ciega registrable 1000kg/m2 PRFV+antideslizante
0.73 m² × 151.68 (160.78 con costes indirectos) = 117.37

| Medición | Uds. | Largo | Ancho | Alto | Parcial |
|---|---|---|---|---|---|
| bombas | 1 | 1.1 | 2.4 | 0.2 | 0.53 |
| agitador | 1 | 1 | 1 | 0.2 | 0.20 |
| Total |  |  |  |  | 0.73 |

**P4PATE01** ud Pate polipropileno
13 ud × 4.57 (4.84 con costes indirectos) = 62.92

| Medición | Uds. | Largo | Parcial |
|---|---|---|---|
| Bombeo de vaciados | 1 | 13 | 13.00 |
| Total |  |  | 13 |

**P3SUM2C** ud Sumidero sifónico 40x40 (06/04/2011)
7 ud × 182.24 (193.17 con costes indirectos) = 1352.19
Sumidero de 0,40 x 0,40 m, incluso apertura de hueco y relleno de trasdós compactado (incluido material), juntas de estanqueidad y material de sellado, rejilla de fundición, totalmente colocado y terminado según normas UNE EN 124.

| Código | Ud | Descripción | Rendimiento | Precio | Importe |
|---|---|---|---|---|---|
| MAO-001 | h | Cuadrilla "A" | 2.8 | 42 | 117.60 |
| MAQ-004A2 | h | Camión basculante 4x4 14 t. | 0.1 | 24.02 | 2.40 |
| MAQ-006A | h | Compresor 31/70 CV, 2 martillos, s/MO | 0.35 | 3.73 | 1.31 |
| MAQ-002A1 | h | Retroexcavadora ruedas hidráulica 51/70 cv | 0.01 | 29.27 | 0.29 |
| MATREJFD2 | ud | Rejilla de fundición sumidero 40x60 | 1 | 31.5 | 31.50 |
| MAT4HORHM20A1 | m³ | Hormigón HM-20/B/20/IIa a pie obra | 0.161 | 47.28 | 7.61 |
| MAT10LHD2 | ud | Ladrillo hueco doble 25x12x9 | 82 | 0.08 | 6.56 |
| MAT4MORTM10G | m³ | Mortero 1/4 preparado con cemento gris M-10 | 0.26 | 54.27 | 14.11 |
| OTRO-CANON1 | m³ | Canon vertido+clasif.residuos+RCD (excav o demolic) | 0.32 | 2.69 | 0.86 |
|  |  | Total |  |  | 182.24 |

| Medición | Uds. | Parcial |
|---|---|---|
| Edificio | 7 | 7.00 |
| Total |  | 7 |

**E20XAU030G** Ud Instalación fontanería inodoro con grifería (19/05/2017)
0 Ud × 149.25 (158.21 con costes indirectos) = 0.00
Instalación de fontanería para un inodoro realizada con tuberías multicapa Uponor Unipipe PERT-AL-PERT para la red de agua fria, utilizando el sistema Uponor M-Fitting para su conexión, incluso p.p. de bajante de PVC serie B, UNE-EN-1453, de diámetro 110 mm. y manguetón de enlace para el inodoro, totalmente terminada según normativa vigente, con grifería. s/CTE-HS-4/5.

| Código | Ud | Descripción | Rendimiento | Precio | Importe |
|---|---|---|---|---|---|
| $IFIg | Ud | Instalación fontanería inodoro (material; 19/05/2017) | 1 | 140.69 | 140.69 |
| %MONTK6 | h | Transporte y Montaje (11/11/2020) | 4 % | 140.69 | 5.63 |
| %PRUEBK2 | tS | Puesta en Marcha y Pruebas Funcionamiento | 2 % | 146.32 | 2.93 |
|  |  | Total |  |  | 149.25 |

**E20XAU010G** Ud Instalación fontanería lavabo con grifería
0 Ud × 121.99 (129.31 con costes indirectos) = 0.00
Instalación de fontanería para un lavabo realizada con tuberías multicapa Uponor Unipipe PERT-AL-PERT para la red de agua fria y caliente, utilizando el sistema Uponor M-Fitting para su conexión, con tuberías de PVC serie B, UNE-EN-1453, para la red de desagüe y sifón individual, totalmente terminada según normativa vigente, con grifería. s/CTE-HS-4/5.

| Código | Ud | Descripción | Rendimiento | Precio | Importe |
|---|---|---|---|---|---|
| $IFLg | Ud | Instalación fontanería lavabo (material) | 1 | 115 | 115.00 |
| %MONTK6 | h | Transporte y Montaje | 4 % | 115.00 | 4.60 |
| %PRUEBK2 | tS | Puesta en Marcha y Pruebas Funcionamiento | 2 % | 119.60 | 2.39 |
|  |  | Total |  |  | 121.99 |

Claves: terminación, capa, caliente, conexión, sifón, frío, agua, red, lavabo, tubería, grifería, desagüe, PVC, sanitario, norma, individual, fontanería, aparato

**P5ARQLD4B** Ud Arqueta de registro 60x60x60 1/2 tapa FD
1 Ud × 112.93 (119.71 con costes indirectos) = 119.71

**P3EDIF30B** ud Ayudas albañilería edificación y obra civil (edif industrial) (23/03/2017)
1 ud × 3353.91 (3555.14 con costes indirectos) = 3555.14
Ayudas albañilería en montaje de instalaciones

| Código | Ud | Descripción | Rendimiento | Precio | Importe |
|---|---|---|---|---|---|
| MAO-001 | h | Cuadrilla "A" | 20 | 42 | 840.00 |
| MAO-004 | h | Oficial 1ª | 20 | 17.53 | 350.60 |
| MAO-005A | h | Oficial 2ªgeneralista | 20 | 17.18 | 343.60 |
| MAO-007 | h | Peón general | 100 | 16.6 | 1660.00 |
| % MATAUX | % | Material auxiliar | 5 % | 3194.20 | 159.71 |
|  |  | Total |  |  | 3353.91 |

**P3EDIF30C** ud Ayudas albañilería instalaciones (edificio industrial) (23/03/2017)
1 ud × 2482.41 (2631.35 con costes indirectos) = 2631.35
Ayudas albañilería edificación y obra civil.

| Código | Ud | Descripción | Rendimiento | Precio | Importe |
|---|---|---|---|---|---|
| MAO-001 | h | Cuadrilla "A" | 20 | 42 | 840.00 |
| MAO-004 | h | Oficial 1ª | 20 | 17.53 | 350.60 |
| MAO-005A | h | Oficial 2ªgeneralista | 20 | 17.18 | 343.60 |
| MAO-007 | h | Peón general | 50 | 16.6 | 830.00 |
| % MATAUX | % | Material auxiliar | 5 % | 2364.20 | 118.21 |
|  |  | Total |  |  | 2482.41 |

#### A2.01.08 Depósito regulación (08/02/2008)
Importe: 156718.12

**P1MT03B1K** m³ Excavación localizadas en EDAR+Tte vertedero
1577.48 m³ × 3.81 (4.04 con costes indirectos) = 6373.02

| Medición | Uds. | Largo | Ancho | Alto | Parcial |
|---|---|---|---|---|---|
| Depósito | 1 | 19.5 | 20 | 3.67 | 1431.30 |
| A. vaciados | 1 | 2.2 | 4.5 | 3.67 | 36.33 |
|  | 1 | 6 | 4.6 | 0.63 | 17.39 |
| Canal de entrada | 1 | 3.4 | 6.9 | 0.8 | 18.77 |
| A. a reactor | 1 | 3.6 | 3.6 | 2.8 | 36.29 |
| Canal by-pass | 1 | 5.6 | 1.7 | 0.9 | 8.57 |
| A. by-pass | 1 | 3.1 | 3.1 | 3 | 28.83 |
| Total |  |  |  |  | 1577.48 |

**P1MT04B** m³ Rellenos localizado con suelos proc. excav 150 mm 95%PN
320.86 m³ × 2.99 (3.17 con costes indirectos) = 1017.13

| Medición | Uds. | Largo | Ancho | Alto | Parcial |
|---|---|---|---|---|---|
| Excavación | 1 | 1577.48 |  |  | 1577.48 |
| a deducir: |  |  |  |  |  |
| Depósito | -1 | 18.2 | 18.6 | 1.2 | -406.22 |
|  | -1 | 17.4 | 17.8 | 2.47 | -765.01 |
| A. vaciados | -1 | 2.2 | 3.5 | 1 | -7.70 |
|  | -1 | 2.2 | 2.9 | 3.3 | -21.05 |
|  | -1 | 2.58 | 3.6 | 0.63 | -5.85 |
| Canal entrada | -1 | 3.4 | 4.6 | 0.8 | -12.51 |
|  | -1 | 1.4 | 2 | 0.8 | -2.24 |
| A. a reactor | -1 | 2.6 | 2.6 | 1.1 | -7.44 |
|  | -1 | 2 | 2 | 1.7 | -6.80 |
| Canal by-pass | -1 | 5.6 | 1.7 | 0.9 | -8.57 |
| A. by-pass | -1 | 2.1 | 2.1 | 3 | -13.23 |
| Total |  |  |  |  | 320.86 |

**P1MT08GTX-002** m² Geotextil Geotesant-295gr/m2
385.35 m² × 1.69 (1.79 con costes indirectos) = 689.78

| Medición | Uds. | Largo | Ancho | Parcial |
|---|---|---|---|---|
| Depósito | 1 | 18.2 | 18.6 | 338.52 |
| A. vaciados | 1 | 2.2 | 3.5 | 7.70 |
| Canal entrada | 1 | 3.4 | 4.6 | 15.64 |
|  | 1 | 1.4 | 2 | 2.80 |
| A. a reactor | 1 | 2.6 | 2.6 | 6.76 |
| Canal by-pass | 1 | 5.6 | 1.7 | 9.52 |
| A. by-pass | 1 | 2.1 | 2.1 | 4.41 |
| Total |  |  |  | 385.35 |

**P1MT04D** m³ Rellenos localizado con material filtrante 40/80 95%PN
231.21 m³ × 11.03 (11.69 con costes indirectos) = 2702.84

| Medición | Uds. | Largo | Ancho | Alto | Parcial |
|---|---|---|---|---|---|
| Depósito | 1 | 18.2 | 18.6 | 0.6 | 203.11 |
| A. vaciados | 1 | 2.2 | 3.5 | 0.6 | 4.62 |
| Canal entrada | 1 | 3.4 | 4.6 | 0.6 | 9.38 |
|  | 1 | 1.4 | 2 | 0.6 | 1.68 |
| A. a reactor | 1 | 2.6 | 2.6 | 0.6 | 4.06 |
| Canal by-pass | 1 | 5.6 | 1.7 | 0.6 | 5.71 |
| A. by-pass | 1 | 2.1 | 2.1 | 0.6 | 2.65 |
| Total |  |  |  |  | 231.21 |

**P4HG-002A** m³ Hormigón HL-150/P/20 Elementos horizontales y verticales
38.53 m³ × 46.19 (48.96 con costes indirectos) = 1886.43

| Medición | Uds. | Largo | Ancho | Alto | Parcial |
|---|---|---|---|---|---|
| Depósito | 1 | 18.2 | 18.6 | 0.1 | 33.85 |
| A. vaciados | 1 | 2.2 | 3.5 | 0.1 | 0.77 |
| Canal entrada | 1 | 3.4 | 4.6 | 0.1 | 1.56 |
|  | 1 | 1.4 | 2 | 0.1 | 0.28 |
| A. a reactor | 1 | 2.6 | 2.6 | 0.1 | 0.68 |
| Canal by-pass | 1 | 5.6 | 1.7 | 0.1 | 0.95 |
| A. by-pass | 1 | 2.1 | 2.1 | 0.1 | 0.44 |
| Total |  |  |  |  | 38.53 |

**P4HG-002B** m³ Hormigón HM-20/B/20/IIa Elementos horizontales y verticales
66.55 m³ × 55.85 (59.2 con costes indirectos) = 3939.76

| Medición | Uds. | Largo | Ancho | Alto | Parcial |
|---|---|---|---|---|---|
| Bombeo | 1 | 1.2 | 0.58 | 0.63 | 0.44 |
| Formación pendiente | 2 | 16.6 | 8.3 | 0.15 | 41.33 |
| Cubierta | 1 | 17.4 | 17.8 | 0.08 | 24.78 |
| Total |  |  |  |  | 66.55 |

**P4HG-004A2H** m³ Hormigón HA-30/B/20/IV+Qb+SR soleras, cimentaciones, forjados
186.97 m³ × 77.3 (81.94 con costes indirectos) = 15320.32

| Medición | Uds. | Largo | Ancho | Alto | Parcial |
|---|---|---|---|---|---|
| CIMENTACIÓN |  |  |  |  |  |
| Depósito | 1 | 18.2 | 18.6 | 0.5 | 169.26 |
| A. vaciados | 1 | 2.2 | 3.5 | 0.3 | 2.31 |
| Canal entrada | 1 | 3.4 | 4.6 | 0.2 | 3.13 |
|  | 1 | 1.4 | 2 | 0.2 | 0.56 |
| A. a reactor | 1 | 2.6 | 2.6 | 0.4 | 2.70 |
| Canal by-pass | 1 | 5.6 | 1.7 | 0.3 | 2.86 |
| A. by-pass | 1 | 2.1 | 2.1 | 0.3 | 1.32 |
| LOSAS |  |  |  |  |  |
| Canal de entrada | 1 | 4.6 | 1.4 | 0.3 | 1.93 |
|  | 1 | 4.3 | 1.7 | 0.3 | 2.19 |
|  | 1 | 1.7 | 1.4 | 0.3 | 0.71 |
| Total |  |  |  |  | 186.97 |

**P4HG-004A2V** m³ Hormigón HA-30/B/20/IV+Qb SR muros, alzados, pilares y vigas
212.72 m³ × 84.97 (90.07 con costes indirectos) = 19159.69

| Medición | Uds. | Largo | Ancho | Alto | Parcial |
|---|---|---|---|---|---|
| Depósito | 2 | 17.4 | 0.4 | 5.21 | 72.52 |
|  | 2 | 17 | 0.4 | 5.21 | 70.86 |
|  | 1 | 16.6 | 0.4 | 4.91 | 32.60 |
| bombeo | 2 | 3.6 | 0.4 | 0.63 | 1.81 |
|  | 3 | 1.78 | 0.4 | 0.63 | 1.35 |
| a deducir: |  |  |  |  |  |
| alivio Ø 600 mm | -6.28 | 0.3 | 0.4 | 0.3 | -0.23 |
| compuertas | -2 | 1.3 | 0.4 | 1.3 | -1.35 |
| A. vaciados | 1 | 2.9 | 0.3 | 3.5 | 3.05 |
|  | 2 | 1.9 | 0.3 | 3.5 | 3.99 |
| Canal entrada | 1 | 4.6 | 0.3 | 2.64 | 3.64 |
|  | 1 | 1.7 | 0.3 | 2.64 | 1.35 |
|  | 1 | 1.4 | 0.3 | 2.64 | 1.11 |
| vertedero | 1 | 6 | 0.3 | 0.89 | 1.60 |
| A. a reactor | 1 | 2 | 0.3 | 2.79 | 1.67 |
|  | 1 | 2 | 0.3 | 4.44 | 2.66 |
|  | 1 | 1.4 | 0.3 | 4.44 | 1.86 |
|  | 1 | 1.4 | 0.3 | 2.79 | 1.17 |
| Canal by-pass | 1 | 1.4 | 0.3 | 2.64 | 1.11 |
|  | 1 | 5.6 | 0.3 | 2.64 | 4.44 |
| A. by-pass | 2 | 2.1 | 0.3 | 4 | 5.04 |
|  | 2 | 1.5 | 0.3 | 4 | 3.60 |
| a deducir: |  |  |  |  |  |
| by-pass Ø 1000 mm | -9.42 | 0.5 | 0.3 | 0.5 | -0.71 |
| a reactor Ø 700 mm | -3.14 | 0.35 | 0.3 | 0.35 | -0.12 |
| compuerta | -1 | 1 | 0.3 | 1 | -0.30 |
| Total |  |  |  |  | 212.72 |

**P4ETT-004E-E1** m² Encof/desenc. Cimientos OCULTOS
49.64 m² × 13.55 (14.36 con costes indirectos) = 712.83

| Medición | Uds. | Largo | Alto | Parcial |
|---|---|---|---|---|
| Depósito | 2 | 18.2 | 0.5 | 18.20 |
|  | 2 | 18.6 | 0.5 | 18.60 |
| A. vaciados | 2 | 2.2 | 0.3 | 1.32 |
|  | 1 | 3.5 | 0.3 | 1.05 |
| Canal entrada | 1 | 3.4 | 0.2 | 0.68 |
|  | 1 | 4.6 | 0.2 | 0.92 |
| A. a reactor | 4 | 2.6 | 0.4 | 4.16 |
| Canal by-pass | 1 | 5.6 | 0.3 | 1.68 |
|  | 1 | 1.7 | 0.3 | 0.51 |
| A. by-pass | 4 | 2.1 | 0.3 | 2.52 |
| Total |  |  |  | 49.64 |

**P4ETT-004A-E2** m² Encof/desenc. muros y paramentos RECTOS y VISTOS
1157.82 m² × 20.86 (22.11 con costes indirectos) = 25599.40

| Medición | Uds. | Largo | Ancho | Alto | Parcial |
|---|---|---|---|---|---|
| MUROS |  |  |  |  |  |
| Depósito | 4 | 17.4 |  | 5.21 | 362.62 |
|  | 4 | 17 |  | 5.21 | 354.28 |
|  | 2 | 16.6 |  | 4.91 | 163.01 |
| bombeo | 4 | 3.6 |  | 0.63 | 9.07 |
|  | 6 | 1.78 |  | 0.63 | 6.73 |
| compuertas | 6 | 1.3 | 0.4 |  | 3.12 |
| A. vaciados | 2 | 2.9 |  | 3.5 | 20.30 |
|  | 4 | 1.9 |  | 3.5 | 26.60 |
| Canal entrada | 2 | 4.6 |  | 2.64 | 24.29 |
|  | 2 | 1.7 |  | 2.64 | 8.98 |
|  | 2 | 1.4 |  | 2.64 | 7.39 |
| vertedero | 2 | 6 |  | 0.89 | 10.68 |
| A. a reactor | 2 | 2 |  | 2.79 | 11.16 |
|  | 2 | 2 |  | 4.44 | 17.76 |
|  | 2 | 1.4 |  | 4.44 | 12.43 |
|  | 2 | 1.4 |  | 2.79 | 7.81 |
| Canal by-pass | 2 | 1.4 |  | 2.64 | 7.39 |
|  | 2 | 5.6 |  | 2.64 | 29.57 |
| A. by-pass | 4 | 2.1 |  | 4 | 33.60 |
|  | 4 | 1.5 |  | 4 | 24.00 |
| compuerta | 3 | 1 | 0.3 |  | 0.90 |
| LOSAS |  |  |  |  |  |
| Canal de entrada | 1 | 4.6 | 1.4 |  | 6.44 |
|  | 1 | 4.3 | 1.7 |  | 7.31 |
|  | 1 | 1.7 | 1.4 |  | 2.38 |
| Total |  |  |  |  | 1157.82 |

**P4ETT-002** kg Acero B-500-S
33619.1 kg × 1.32 (1.4 con costes indirectos) = 47066.74

| Medición | Uds. | Largo | Ancho | Parcial |
|---|---|---|---|---|
| CIMENTACIÓN |  |  |  |  |
| Depósito (0,50m) | 1 | 169.26 | 75 | 12694.50 |
| Arqueta (0,40m) | 1 | 2.7 | 80 | 216.00 |
| Arquetas (0,30m) | 1 | 6.49 | 85 | 551.65 |
| Solera (0,20m) | 1 | 3.69 | 85 | 313.65 |
| MUROS |  |  |  |  |
| Depósito (0,40m) | 1 | 177.56 | 95 | 16868.20 |
| Arquetas y canales (0,30m) | 1 | 35.16 | 75 | 2637.00 |
| LOSAS | 1 | 4.83 | 70 | 338.10 |
| Total |  |  |  | 33619.1 |

**P41ETT-001** kg Acero laminado S-275Jr + pintura epoxy+pintura ignófuga
200 kg × 1.87 (1.98 con costes indirectos) = 396.00

| Medición | Uds. | Largo | Parcial |
|---|---|---|---|
| Varios | 1 | 200 | 200.00 |
| Total |  |  | 200 |

**P4PALV25** m² Forjado losa alveolar. 0.25/1,2 m.+5c.compr.
288.84 m² × 47.52 (50.37 con costes indirectos) = 14548.87

| Medición | Uds. | Largo | Ancho | Parcial |
|---|---|---|---|---|
| Forjado | 2 | 16.6 | 8.7 | 288.84 |
| Total |  |  |  | 288.84 |

**P4JTAPVC200** m Junta elastomérica de estanqueidad PVC 200
197.56 m × 4.73 (5.01 con costes indirectos) = 989.78

| Medición | Uds. | Largo | Alto | Parcial |
|---|---|---|---|---|
| Depósito | 2 | 17.4 |  | 34.80 |
|  | 2 | 17 |  | 34.00 |
|  | 4 |  | 5.21 | 20.84 |
|  | 1 | 16.6 |  | 16.60 |
|  | 2 |  | 4.91 | 9.82 |
| A. vaciados | 1 | 2.9 |  | 2.90 |
|  | 2 | 1.9 |  | 3.80 |
|  | 2 |  | 3.5 | 7.00 |
| Canal entrada | 1 | 4.6 |  | 4.60 |
|  | 1 | 1.7 |  | 1.70 |
|  | 1 | 1.4 |  | 1.40 |
| vertedero | 1 | 6 |  | 6.00 |
| A. a reactor | 1 | 2 |  | 2.00 |
|  | 1 | 2 |  | 2.00 |
|  | 1 | 1.4 |  | 1.40 |
|  | 1 | 1.4 |  | 1.40 |
|  | 2 |  | 4.44 | 8.88 |
|  | 2 |  | 2.79 | 5.58 |
| Canal by-pass | 1 | 1.4 |  | 1.40 |
|  | 1 | 5.6 |  | 5.60 |
|  | 1 |  | 2.64 | 2.64 |
| A. by-pass | 2 | 2.1 |  | 4.20 |
|  | 2 | 1.5 |  | 3.00 |
|  | 4 |  | 4 | 16.00 |
| Total |  |  |  | 197.56 |

**P3LAM1** m² Imperm. muros+Lámina dren PE+Geotex 200 g
218.81 m² × 10.67 (11.31 con costes indirectos) = 2474.74

| Medición | Uds. | Largo | Alto | Parcial |
|---|---|---|---|---|
| Depósito | 2 | 17.4 | 2.47 | 85.96 |
|  | 2 | 17.8 | 2.47 | 87.93 |
| A. vaciados | 2 | 2.2 | 3.3 | 14.52 |
| A. a reactor | 4 | 2 | 1.7 | 13.60 |
| A. by-pass | 4 | 2.1 | 2 | 16.80 |
| Total |  |  |  | 218.81 |

**P41ESC4** m Escalera peldaño inclinada PRFV 1.0m ancho
6 m × 294.75 (312.44 con costes indirectos) = 1874.64

| Medición | Uds. | Largo | Ancho | Parcial |
|---|---|---|---|---|
| Acceso | 1 | 6 | 1 | 6.00 |
| Total |  |  |  | 6 |

**P41BARAND04** m Barandilla normalizada PRFV
73.3 m × 93.43 (99.04 con costes indirectos) = 7259.63

| Medición | Uds. | Largo | Parcial |
|---|---|---|---|
| Depósito | 1 | 68.45 | 68.45 |
| Canal de llegada | 1 | 4.85 | 4.85 |
| Total |  |  | 73.3 |

**P41TRAM_003B** m² Tramex PRFV 400kg/m2 PRFV (8x8x30)
30.18 m² × 71.68 (75.98 con costes indirectos) = 2293.08

| Medición | Uds. | Largo | Ancho | Parcial |
|---|---|---|---|---|
| Canal de entrada | 1 | 6.1 | 3.2 | 19.52 |
| Canal by-pass | 1 | 5.4 | 1.5 | 8.10 |
| A. by-pass | 1 | 1.6 | 1.6 | 2.56 |
| Total |  |  |  | 30.18 |

**P41TRAM_003C** m² Tapa ciega registrable 1000kg/m2 PRFV+antideslizante
5.96 m² × 151.68 (160.78 con costes indirectos) = 958.25

| Medición | Uds. | Largo | Ancho | Parcial |
|---|---|---|---|---|
| A. vaciados | 1 | 2.4 | 1.95 | 4.68 |
| Accesos depósito | 2 | 0.8 | 0.8 | 1.28 |
| Total |  |  |  | 5.96 |

**P4PATE01** ud Pate polipropileno
10 ud × 4.57 (4.84 con costes indirectos) = 48.40

| Medición | Uds. | Parcial |
|---|---|---|
| A. vaciados | 10 | 10.00 |
| Total |  | 10 |

**P41ESC5** m Escalera vertical tipo barco PRFV de 500 mm de ancho
9.8 m × 135.42 (143.55 con costes indirectos) = 1406.79

| Medición | Uds. | Largo | Parcial |
|---|---|---|---|
| Accesos depósito | 2 | 4.9 | 9.80 |
| Total |  |  | 9.8 |

#### A2.01.09 Medida de caudal agua pretratada (08/02/2008)
Importe: 4741.17

**P1MT03B1K** m³ Excavación localizadas en EDAR+Tte vertedero
48 m³ × 3.81 (4.04 con costes indirectos) = 193.92

| Medición | Uds. | Largo | Ancho | Alto | Parcial |
|---|---|---|---|---|---|
| Arqueta | 1 | 4 | 4 | 3 | 48.00 |
| Total |  |  |  |  | 48 |

**P1MT04B** m³ Rellenos localizado con suelos proc. excav 150 mm 95%PN
23.81 m³ × 2.99 (3.17 con costes indirectos) = 75.48

| Medición | Uds. | Largo | Ancho | Alto | Parcial |
|---|---|---|---|---|---|
| s/medición excavación | 1 | 48 |  |  | 48.00 |
| A deducir |  |  |  |  |  |
| Cimentación | -1 | 3.1 | 3.1 | 1 | -9.61 |
| Arqueta | -1 | 2.7 | 2.7 | 2 | -14.58 |
| Total |  |  |  |  | 23.81 |

**P1MT08GTX-002** m² Geotextil Geotesant-295gr/m2
9.61 m² × 1.69 (1.79 con costes indirectos) = 17.20

| Medición | Uds. | Largo | Ancho | Parcial |
|---|---|---|---|---|
| Cimentación | 1 | 3.1 | 3.1 | 9.61 |
| Total |  |  |  | 9.61 |

**P1MT04D** m³ Rellenos localizado con material filtrante 40/80 95%PN
5.77 m³ × 11.03 (11.69 con costes indirectos) = 67.45

| Medición | Uds. | Largo | Ancho | Alto | Parcial |
|---|---|---|---|---|---|
| Cimentación | 1 | 3.1 | 3.1 | 0.6 | 5.77 |
| Total |  |  |  |  | 5.77 |

**P4HG-002A** m³ Hormigón HL-150/P/20 Elementos horizontales y verticales
0.96 m³ × 46.19 (48.96 con costes indirectos) = 47.00

| Medición | Uds. | Largo | Ancho | Alto | Parcial |
|---|---|---|---|---|---|
| Cimentación | 1 | 3.1 | 3.1 | 0.1 | 0.96 |
| Total |  |  |  |  | 0.96 |

**P4HG-002B** m³ Hormigón HM-20/B/20/IIa Elementos horizontales y verticales
0.23 m³ × 55.85 (59.2 con costes indirectos) = 13.62

| Medición | Uds. | Largo | Ancho | Alto | Parcial |
|---|---|---|---|---|---|
| Apoyo tuberías | 2 | 1 | 0.25 | 0.45 | 0.23 |
| Total |  |  |  |  | 0.23 |

**P4HG-004A2H** m³ Hormigón HA-30/B/20/IV+Qb+SR soleras, cimentaciones, forjados
2.88 m³ × 77.3 (81.94 con costes indirectos) = 235.99

| Medición | Uds. | Largo | Ancho | Alto | Parcial |
|---|---|---|---|---|---|
| Cimentación | 1 | 3.1 | 3.1 | 0.3 | 2.88 |
| Total |  |  |  |  | 2.88 |

**P4HG-004A2V** m³ Hormigón HA-30/B/20/IV+Qb SR muros, alzados, pilares y vigas
5.39 m³ × 84.97 (90.07 con costes indirectos) = 485.48

| Medición | Uds. | Largo | Ancho | Alto | Parcial |
|---|---|---|---|---|---|
| Muros | 2 | 2.7 | 0.25 | 2.2 | 2.97 |
|  | 2 | 2.2 | 0.25 | 2.2 | 2.42 |
| Total |  |  |  |  | 5.39 |

**P4ETT-004E-E1** m² Encof/desenc. Cimientos OCULTOS
3.72 m² × 13.55 (14.36 con costes indirectos) = 53.42

| Medición | Uds. | Largo | Alto | Parcial |
|---|---|---|---|---|
| Cimentación | 4 | 3.1 | 0.3 | 3.72 |
| Total |  |  |  | 3.72 |

**P4ETT-004A-E2** m² Encof/desenc. muros y paramentos RECTOS y VISTOS
44.38 m² × 20.86 (22.11 con costes indirectos) = 981.24

| Medición | Uds. | Largo | Alto | Parcial |
|---|---|---|---|---|
| Muros | 4 | 2.7 | 2.2 | 23.76 |
|  | 4 | 2.2 | 2.2 | 19.36 |
| Apoyos | 4 | 0.2 | 0.45 | 0.36 |
|  | 2 | 1 | 0.45 | 0.90 |
| Total |  |  |  | 44.38 |

**P4ETT-002** kg Acero B-500-S
771.25 kg × 1.32 (1.4 con costes indirectos) = 1079.75

| Medición | Uds. | Largo | Ancho | Parcial |
|---|---|---|---|---|
| Solera | 1 | 2.88 | 90 | 259.20 |
| Muros verticales | 1 | 5.39 | 95 | 512.05 |
| Total |  |  |  | 771.25 |

**P41ETT-001** kg Acero laminado S-275Jr + pintura epoxy+pintura ignófuga
100 kg × 1.87 (1.98 con costes indirectos) = 198.00

| Medición | Uds. | Largo | Parcial |
|---|---|---|---|
| Varios | 1 | 100 | 100.00 |
| Total |  |  | 100 |

**P3LAM1** m² Imperm. muros+Lámina dren PE+Geotex 200 g
21.6 m² × 10.67 (11.31 con costes indirectos) = 244.30

| Medición | Uds. | Largo | Alto | Parcial |
|---|---|---|---|---|
| Muros | 4 | 2.7 | 2 | 21.60 |
| Total |  |  |  | 21.6 |

**P4JTAPVC200** m Junta elastomérica de estanqueidad PVC 200
18.6 m × 4.73 (5.01 con costes indirectos) = 93.19

| Medición | Uds. | Largo | Alto | Parcial |
|---|---|---|---|---|
| Muros | 4 | 2.45 |  | 9.80 |
|  | 4 |  | 2.2 | 8.80 |
| Total |  |  |  | 18.6 |

**P4PATE01** ud Pate polipropileno
6 ud × 4.57 (4.84 con costes indirectos) = 29.04

| Medición | Uds. | Parcial |
|---|---|---|
| Acceso | 6 | 6.00 |
| Total |  | 6 |

**P41TRAM_003C** m² Tapa ciega registrable 1000kg/m2 PRFV+antideslizante
5.76 m² × 151.68 (160.78 con costes indirectos) = 926.09

| Medición | Uds. | Largo | Ancho | Parcial |
|---|---|---|---|---|
| Tapa | 1 | 2.4 | 2.4 | 5.76 |
| Total |  |  |  | 5.76 |

#### A2.01.10 Decantación primaria (08/02/2008)
Importe: 373206.27

**P1MT03B1K** m³ Excavación localizadas en EDAR+Tte vertedero
3501.92 m³ × 3.81 (4.04 con costes indirectos) = 14147.76

| Medición | Uds. | Largo | Ancho | Alto | Parcial |
|---|---|---|---|---|---|
| CIMENTACIÓN |  |  |  |  |  |
| Decantadores | 1 | 31 | 16 | 5.47 | 2713.12 |
| pocetas | 6.28 | 1.5 | 1.5 | 1 | 14.13 |
| Canales distribución | 1 | 31 | 4.2 | 2.9 | 377.58 |
| Arqueta de llegada | 1 | 8.5 | 1.8 | 2.9 | 44.37 |
| Bombeo de flotantes | 1 | 2.6 | 4 | 1.9 | 19.76 |
|  | 1 | 2.3 | 2 | 0.35 | 1.61 |
| Bombeo fangos primarios | 1 | 5.5 | 7.5 | 5.47 | 225.64 |
| Canal de salida | 1 | 31 | 2.2 | 1.55 | 105.71 |
| Total |  |  |  |  | 3501.92 |

**P1MT04B** m³ Rellenos localizado con suelos proc. excav 150 mm 95%PN
635.66 m³ × 2.99 (3.17 con costes indirectos) = 2015.04

| Medición | Uds. | Largo | Ancho | Alto | Parcial |
|---|---|---|---|---|---|
| s/medición excavación | 1 | 3501.92 |  |  | 3501.920 |
| A deducir: |  |  |  |  |  |
| Decantadores | -1 | 29.6 | 14.6 | 1.3 | -561.808 |
|  | -1 | 28.8 | 13.8 | 4.17 | -1657.325 |
| pocetas | -6.28 | 1.05 | 0.5 | 1 | -3.297 |
| Canales distribución | -1 | 29.4 | 4.2 | 1.2 | -148.176 |
|  | -1 | 28.6 | 3.7 | 1.7 | -179.894 |
| Arqueta de llegada | -1 | 6.6 | 1.8 | 1.2 | -14.256 |
|  | -1 | 5.8 | 1.8 | 1.7 | -17.748 |
| Bombeo de flotantes | -1 | 2.6 | 2.7 | 1.1 | -7.722 |
|  | -1 | 2.3 | 2.1 | 0.8 | -3.864 |
|  | -1 | 2.3 | 1.85 | 0.35 | -1.489 |
| Bombeo fangos primarios | -1 | 5.5 | 6.1 | 1.3 | -43.615 |
|  | -1 | 5.6 | 5.5 | 4.17 | -128.436 |
| Canal de salida | -1 | 29.1 | 2.2 | 1 | -64.020 |
|  | -1 | 28.6 | 2.2 | 0.55 | -34.606 |
| Total |  |  |  |  | 635.66 |

**P1MT08GTX-002** m² Geotextil Geotesant-295gr/m2
676.37 m² × 1.69 (1.79 con costes indirectos) = 1210.70

| Medición | Uds. | Largo | Ancho | Parcial |
|---|---|---|---|---|
| CIMENTACIÓN |  |  |  |  |
| Decantadores | 1 | 29.6 | 14.6 | 432.16 |
| Canales distribución | 1 | 29.4 | 4.2 | 123.48 |
| Arqueta de llegada | 1 | 6.6 | 1.8 | 11.88 |
| Bombeo de flotantes | 1 | 2.6 | 2.7 | 7.02 |
|  | 1 | 2.3 | 1.85 | 4.26 |
| Bombeo fangos primarios | 1 | 5.5 | 6.1 | 33.55 |
| Canal de salida | 1 | 29.1 | 2.2 | 64.02 |
| Total |  |  |  | 676.37 |

**P1MT04D** m³ Rellenos localizado con material filtrante 40/80 95%PN
405.82 m³ × 11.03 (11.69 con costes indirectos) = 4744.04

| Medición | Uds. | Largo | Ancho | Alto | Parcial |
|---|---|---|---|---|---|
| CIMENTACIÓN |  |  |  |  |  |
| Decantadores | 1 | 29.6 | 14.6 | 0.6 | 259.30 |
| Canales distribución | 1 | 29.4 | 4.2 | 0.6 | 74.09 |
| Arqueta de llegada | 1 | 6.6 | 1.8 | 0.6 | 7.13 |
| Bombeo de flotantes | 1 | 2.6 | 2.7 | 0.6 | 4.21 |
|  | 1 | 2.3 | 1.85 | 0.6 | 2.55 |
| Bombeo fangos primarios | 1 | 5.5 | 6.1 | 0.6 | 20.13 |
| Canal de salida | 1 | 29.1 | 2.2 | 0.6 | 38.41 |
| Total |  |  |  |  | 405.82 |

**P4HG-002A** m³ Hormigón HL-150/P/20 Elementos horizontales y verticales
67.65 m³ × 46.19 (48.96 con costes indirectos) = 3312.14

| Medición | Uds. | Largo | Ancho | Alto | Parcial |
|---|---|---|---|---|---|
| CIMENTACIÓN |  |  |  |  |  |
| Decantadores | 1 | 29.6 | 14.6 | 0.1 | 43.22 |
| Canales distribución | 1 | 29.4 | 4.2 | 0.1 | 12.35 |
| Arqueta de llegada | 1 | 6.6 | 1.8 | 0.1 | 1.19 |
| Bombeo de flotantes | 1 | 2.6 | 2.7 | 0.1 | 0.70 |
|  | 1 | 2.3 | 1.85 | 0.1 | 0.43 |
| Bombeo fangos primarios | 1 | 5.5 | 6.1 | 0.1 | 3.36 |
| Canal de salida | 1 | 29.1 | 2.2 | 0.1 | 6.40 |
| Total |  |  |  |  | 67.65 |

**P4HG-002B** m³ Hormigón HM-20/B/20/IIa Elementos horizontales y verticales
193.99 m³ × 55.85 (59.2 con costes indirectos) = 11484.21

| Medición | Uds. | Largo | Ancho | Alto | Parcial |
|---|---|---|---|---|---|
| Decantadores | 2 | 12.6 | 12.6 | 1 | 317.52 |
|  | -6.28 | 6.3 | 6.3 | 0.5 | -124.63 |
| Bombeo de fangos | 1 | 1.7 | 2.3 | 0.2 | 0.78 |
| Bombeo de vaciados | 1 | 2 | 0.3 | 0.15 | 0.09 |
|  | 1 | 2 | 0.6 | 0.15 | 0.18 |
|  | 2 | 0.6 | 0.3 | 0.15 | 0.05 |
| Total |  |  |  |  | 193.99 |

**P4HG-004A2H** m³ Hormigón HA-30/B/20/IV+Qb+SR soleras, cimentaciones, forjados
397.14 m³ × 77.3 (81.94 con costes indirectos) = 32541.65

| Medición | Uds. | Largo | Ancho | Alto | Parcial |
|---|---|---|---|---|---|
| CIMENTACIÓN |  |  |  |  |  |
| Decantadores | 1 | 29.6 | 14.6 | 0.6 | 259.30 |
| Muro pocetas | 6.28 | 1.05 | 0.5 | 1 | 3.30 |
| Canales distribución | 1 | 29.4 | 4.2 | 0.5 | 61.74 |
| Arqueta de llegada | 1 | 6.6 | 1.8 | 0.5 | 5.94 |
| Bombeo fangos primarios | 1 | 5.5 | 6.1 | 0.6 | 20.13 |
| Bombeo de flotantes | 1 | 2.6 | 2.7 | 0.4 | 2.81 |
|  | 1 | 2.3 | 1.85 | 0.25 | 1.06 |
| Canal de salida | 1 | 29.1 | 2.2 | 0.3 | 19.21 |
| LOSAS |  |  |  |  |  |
| Canal by-pass | 1 | 16.9 | 1.4 | 0.4 | 9.46 |
| Canales de recogida | 2 | 12.6 | 1.2 | 0.2 | 6.05 |
| Pasarelas | 2 | 8.35 | 1.2 | 0.2 | 4.01 |
|  | 2 | 3 | 0.8 | 0.2 | 0.96 |
| Forjado bombeo de fangos | 1 | 5.3 | 4.9 | 0.2 | 5.19 |
| a deducir: |  |  |  |  |  |
| Claraboya | -1 | 2.4 | 2 | 0.2 | -0.96 |
| Acceso a sala de bombas | -1 | 5.3 | 1 | 0.2 | -1.06 |
| Total |  |  |  |  | 397.14 |

**P4HG-004A2V** m³ Hormigón HA-30/B/20/IV+Qb SR muros, alzados, pilares y vigas
595.03 m³ × 84.97 (90.07 con costes indirectos) = 53594.35

| Medición | Uds. | Largo | Ancho | Alto | Parcial |
|---|---|---|---|---|---|
| MUROS |  |  |  |  |  |
| Decantadores | 2 | 12.6 | 0.6 | 4.17 | 63.05 |
|  | 2 | 12.6 | 0.6 | 5.5 | 83.16 |
|  | 1 | 28.8 | 0.6 | 4.17 | 72.06 |
| a deducir |  |  |  |  |  |
| entrada | -2 | 12.6 | 0.6 | 0.67 | -10.13 |
|  | 2 | 12.6 | 0.5 | 3.65 | 45.99 |
|  | 2 | 12.6 | 0.5 | 2.32 | 29.23 |
|  | 1 | 28.6 | 0.5 | 3.65 | 52.20 |
| a deducir |  |  |  |  |  |
| entrada | -2 | 12.6 | 0.5 | 0.63 | -7.94 |
| canales salida | -4 | 1.2 | 0.5 | 1.72 | -4.13 |
| canal by-pass | -2 | 1.4 | 0.5 | 2.32 | -3.25 |
| Canales distribución | 4 | 3.3 | 0.5 | 5.35 | 35.31 |
|  | 1 | 28.6 | 0.5 | 5.35 | 76.51 |
| a deducir |  |  |  |  |  |
| compuertas | -2 | 0.8 | 0.5 | 0.8 | -0.64 |
|  | -1 | 1 | 0.5 | 1 | -0.50 |
| vertederos | 2 | 12.6 | 0.5 | 4.78 | 60.23 |
| Arqueta de llegada | 2 | 1.4 | 0.4 | 5.35 | 5.99 |
|  | 1 | 5.8 | 0.4 | 5.35 | 12.41 |
| a deducir |  |  |  |  |  |
| Ø 700 mm | -3.14 | 0.35 | 0.4 | 0.35 | -0.15 |
| Canal de recogida | 4 | 12.6 | 0.2 | 3 | 30.24 |
| a deducir |  |  |  |  |  |
| huecos | -20 | 0.4 | 0.2 | 0.5 | -0.80 |
| Bombeo de flotantes | 2 | 2 | 0.3 | 4.45 | 5.34 |
|  | 1 | 2.1 | 0.3 | 4.45 | 2.80 |
|  | 1 | 2.05 | 0.25 | 1 | 0.51 |
|  | 1 | 1.85 | 0.25 | 1 | 0.46 |
| Bombeo de fangos | 2 | 5.6 | 0.3 | 4.27 | 14.35 |
|  | 1 | 4.9 | 0.3 | 4.27 | 6.28 |
| Canal de salida | 2 | 1.7 | 0.25 | 3.6 | 3.06 |
|  | 1 | 28.6 | 0.25 | 3.6 | 25.74 |
| a deducir |  |  |  |  |  |
| vertederos | -3 | 5.23 | 0.25 | 0.6 | -2.35 |
| Total |  |  |  |  | 595.03 |

**P4ETT-002** kg Acero B-500-S
94463.2 kg × 1.32 (1.4 con costes indirectos) = 132248.48

| Medición | Uds. | Largo | Ancho | Parcial |
|---|---|---|---|---|
| CIMENTACIÓN |  |  |  |  |
| Losa de cimentación (e=0,60 m) | 1 | 282.73 | 90 | 25445.70 |
| Losa de cimentación (e=0,50 m) | 1 | 67.68 | 80 | 5414.40 |
| Losa de cimentación (e=0,40 m) | 1 | 2.81 | 80 | 224.80 |
| Losa de cimentación (e=0,30/0,25 m) | 1 | 20.27 | 85 | 1722.95 |
| LOSAS |  |  |  |  |
| Canal (e=0,40 m) | 1 | 9.46 | 95 | 898.70 |
| Canales y plataformas (e=0,20 m) | 1 | 14.19 | 105 | 1489.95 |
| MUROS |  |  |  |  |
| Muros (e=0,60 m) | 1 | 208.14 | 95 | 19773.30 |
| Muros (e=0,50 m) | 1 | 283.01 | 105 | 29716.05 |
| Muros (e=0,40 m) | 1 | 18.25 | 90 | 1642.50 |
| Muros (e=0,30-0,20 m) | 1 | 85.63 | 95 | 8134.85 |
| Total |  |  |  | 94463.2 |

**P41ETT-001** kg Acero laminado S-275Jr + pintura epoxy+pintura ignófuga
200 kg × 1.87 (1.98 con costes indirectos) = 396.00

| Medición | Uds. | Largo | Parcial |
|---|---|---|---|
| Varios | 1 | 200 | 200.00 |
| Total |  |  | 200 |

**P4ETT-004E-E1** m² Encof/desenc. Cimientos OCULTOS
94.59 m² × 13.55 (14.36 con costes indirectos) = 1358.31

| Medición | Uds. | Largo | Alto | Parcial |
|---|---|---|---|---|
| CIMENTACIÓN |  |  |  |  |
| Decantadores | 2 | 29.6 | 0.6 | 35.52 |
|  | 2 | 14.6 | 0.6 | 17.52 |
| Canales distribución | 1 | 29.4 | 0.5 | 14.70 |
|  | 2 | 4.2 | 0.5 | 4.20 |
| Arqueta de llegada | 2 | 1.8 | 0.5 | 1.80 |
| Bombeo fangos primarios | 2 | 5.5 | 0.6 | 6.60 |
| Bombeo de flotantes | 2 | 2.6 | 0.4 | 2.08 |
|  | 1 | 2.7 | 0.4 | 1.08 |
|  | 1 | 2.3 | 0.25 | 0.58 |
|  | 1 | 1.85 | 0.25 | 0.46 |
| Canal de salida | 1 | 29.1 | 0.3 | 8.73 |
|  | 2 | 2.2 | 0.3 | 1.32 |
| Total |  |  |  | 94.59 |

**P4ETT-004C-E3** m² Encofrado curvo soleras (19/10/2010)
26.4 m² × 20.59 (21.83 con costes indirectos) = 576.31
Encofrado curvo en soleras y cimentaciones, colocado a cualquier profundidad o altura, incluso desencofrado y limpieza.

| Código | Ud | Descripción | Rendimiento | Precio | Importe |
|---|---|---|---|---|---|
| MAO-004C | h | Oficial 1ª O. Civil | 0.25 | 17.53 | 4.38 |
| MAO-007 | h | Peón general | 0.5 | 16.6 | 8.30 |
| MAQ-001A | h | Camión grúa- pluma corto | 0.01 | 26.27 | 0.26 |
| MAT4ENCOF-2E2 | m² | Alquiler encofrado fenólico | 1 | 7.32 | 7.32 |
| MAT4ENCOF-4 | l | Desencofrante p/encofrado metálico | 0.2 | 1.3 | 0.26 |
| MAT4ACER-03 | kg | Puntas acero inox (pie de obra) | 0.04 | 1.1 | 0.04 |
| MAT4ACER-02 | kg | Alambre recocido | 0.04 | 0.67 | 0.03 |
|  |  | Total |  |  | 20.59 |

| Medición | Uds. | Largo | Alto | Parcial |
|---|---|---|---|---|
| CIMENTACIÓN |  |  |  |  |
| Muro pocetas | 12.57 | 1.3 | 1 | 16.34 |
|  | 12.57 | 0.8 | 1 | 10.06 |
| Total |  |  |  | 26.4 |

**P4ETT-004A-E2** m² Encof/desenc. muros y paramentos RECTOS y VISTOS
2883.97 m² × 20.86 (22.11 con costes indirectos) = 63764.58

| Medición | Uds. | Largo | Ancho | Alto | Parcial |
|---|---|---|---|---|---|
| MUROS |  |  |  |  |  |
| Decantadores | 4 | 12.6 |  | 4.17 | 210.17 |
|  | 4 | 12.6 |  | 5.5 | 277.20 |
|  | 2 | 28.8 |  | 4.17 | 240.19 |
| entrada | 4 |  | 0.6 | 0.67 | 1.61 |
|  | 4 | 12.6 |  | 3.65 | 183.96 |
|  | 4 | 12.6 |  | 2.32 | 116.93 |
|  | 2 | 28.6 |  | 3.65 | 208.78 |
| a deducir |  |  |  |  |  |
| entrada | 4 |  | 0.5 | 0.63 | 1.26 |
| canales salida | 8 |  | 0.5 | 1.72 | 6.88 |
| canal by-pass | 4 |  | 0.5 | 2.32 | 4.64 |
| Canales distribución | 8 | 3.3 |  | 5.35 | 141.24 |
|  | 2 | 28.6 |  | 5.35 | 306.02 |
| compuertas | 6 |  | 0.5 | 0.8 | 2.40 |
|  | 3 |  | 0.5 | 1 | 1.50 |
| vertederos | 4 | 12.6 |  | 4.78 | 240.91 |
| Arqueta de llegada | 4 | 1.4 |  | 5.35 | 29.96 |
|  | 2 | 5.8 |  | 5.35 | 62.06 |
| Canal de recogida | 8 | 12.6 |  | 3 | 302.40 |
| a deducir |  |  |  |  |  |
| huecos | 20 | 0.4 | 0.2 |  | 1.60 |
|  | 40 |  | 0.2 | 0.5 | 4.00 |
| Bombeo de flotantes | 4 | 2 |  | 4.45 | 35.60 |
|  | 2 | 2.1 |  | 4.45 | 18.69 |
|  | 2 | 2.05 |  | 1 | 4.10 |
|  | 2 | 1.85 |  | 1 | 3.70 |
| Bombeo de fangos | 4 | 5.6 |  | 4.27 | 95.65 |
|  | 2 | 4.9 |  | 4.27 | 41.85 |
| Canal de salida | 4 | 1.7 |  | 3.6 | 24.48 |
|  | 2 | 28.6 |  | 3.6 | 205.92 |
| vertederos | 6 |  | 0.25 | 0.6 | 0.90 |
| LOSAS |  |  |  |  |  |
| Canal by-pass | 1 | 16.9 | 1.4 |  | 23.66 |
| Canales de recogida | 2 | 12.6 | 1.2 |  | 30.24 |
| Pasarelas | 2 | 8.35 | 1.2 |  | 20.04 |
|  | 2 | 3 | 0.8 |  | 4.80 |
|  | 2 | 3 |  | 0.2 | 1.20 |
|  | 4 | 0.8 |  | 0.2 | 0.64 |
| Forjado bombeo de fangos | 1 | 5.3 | 4.9 |  | 25.97 |
| a deducir: |  |  |  |  |  |
| Claraboya | 2 | 2.4 |  | 0.2 | 0.96 |
|  | 2 | 2 |  | 0.2 | 0.80 |
| Acceso a sala de bombas | 1 | 5.3 |  | 0.2 | 1.06 |
| Total |  |  |  |  | 2883.97 |

**P4JDILPVC220** m Junta de dilatación PVC 220 mm (23/03/2017)
32.15 m × 20.18 (21.39 con costes indirectos) = 687.69
Junta de dilatación con banda de P.V.C. de 220 mm. de ancho, tipo O-22 de Sika o similar, con poliestireno expandido de 2 cm de separación, bulbo central y pestañas reforzadas y perforadas y perfil de espuma de polietileno de célula cerrada de sección circular tipo Roundex o similar, colocadas en soleras y/o muros, debidamente anclada antes del hormigonado, i/.p.p. de elementos de sujección y anclaje y colocación, s/planos.

| Código | Ud | Descripción | Rendimiento | Precio | Importe |
|---|---|---|---|---|---|
| MAO-001 | h | Cuadrilla "A" | 0.1 | 42 | 4.20 |
| $JDILPVC220 | m | Junta de dilatación PVC 220 mm (material; 19/05/2017) | 1 | 15.98 | 15.98 |
|  |  | Total |  |  | 20.18 |

| Medición | Uds. | Largo | Parcial |
|---|---|---|---|
| Horizontal | 1 | 21.45 | 21.45 |
| Verticales | 2 | 5.35 | 10.70 |
| Total |  |  | 32.15 |

**P4JTAPVC200** m Junta elastomérica de estanqueidad PVC 200
398.1 m × 4.73 (5.01 con costes indirectos) = 1994.48

| Medición | Uds. | Largo | Alto | Parcial |
|---|---|---|---|---|
| MUROS |  |  |  |  |
| Decantadores | 4 | 12.6 |  | 50.40 |
|  | 2 | 28.6 |  | 57.20 |
|  | 8 |  | 7.8 | 62.40 |
| Canales distribución | 4 | 3.3 |  | 13.20 |
|  | 1 | 28.6 |  | 28.60 |
|  | 4 |  | 5.35 | 21.40 |
| vertederos | 2 | 12.6 |  | 25.20 |
|  | 4 |  | 4.7 | 18.80 |
| Arqueta de llegada | 2 | 1.4 |  | 2.80 |
|  | 1 | 5.8 |  | 5.80 |
|  | 4 |  | 5.35 | 21.40 |
| Bombeo de flotantes | 2 | 2 |  | 4.00 |
|  | 1 | 2.1 |  | 2.10 |
|  | 2 |  | 4.45 | 8.90 |
|  | 1 | 2.05 |  | 2.05 |
|  | 1 | 1.85 |  | 1.85 |
|  | 1 |  | 1 | 1.00 |
| Bombeo de fangos | 2 | 5.6 |  | 11.20 |
|  | 1 | 4.9 |  | 4.90 |
|  | 2 |  | 4.25 | 8.50 |
| Canal de salida | 2 | 1.7 |  | 3.40 |
|  | 1 | 28.6 |  | 28.60 |
|  | 4 |  | 3.6 | 14.40 |
| Total |  |  |  | 398.1 |

**P3LAM1** m² Imperm. muros+Lámina dren PE+Geotex 200 g
426.85 m² × 10.67 (11.31 con costes indirectos) = 4827.67

| Medición | Uds. | Largo | Alto | Parcial |
|---|---|---|---|---|
| MUROS |  |  |  |  |
| Decantadores | 2 | 13.8 | 4.17 | 115.09 |
|  | 2 | 28.8 | 4.17 | 240.19 |
| Canales distribución | 2 | 3.8 | 1.7 | 12.92 |
| Arqueta de llegada | 2 | 1.8 | 1.7 | 6.12 |
| Bombeo de flotantes | 2 | 2.3 | 0.8 | 3.68 |
| Bombeo de fangos | 2 | 5.6 | 4.17 | 46.70 |
| Canal de salida | 2 | 1.95 | 0.55 | 2.15 |
| Total |  |  |  | 426.85 |

**P41TRAM_003C** m² Tapa ciega registrable 1000kg/m2 PRFV+antideslizante
6.83 m² × 151.68 (160.78 con costes indirectos) = 1098.13

| Medición | Uds. | Largo | Ancho | Parcial |
|---|---|---|---|---|
| Bombeo de flotantes | 1 | 2.1 | 1.6 | 3.36 |
|  | 1 | 2.1 | 1.65 | 3.47 |
| Total |  |  |  | 6.83 |

**P41BARAND04** m Barandilla normalizada PRFV
187.75 m × 93.43 (99.04 con costes indirectos) = 18594.76

| Medición | Uds. | Largo | Parcial |
|---|---|---|---|
| Decantadores | 1 | 88 | 88.00 |
|  | 1 | 75 | 75.00 |
|  | 1 | 6 | 6.00 |
| Bombeo flotantes | 1 | 3.05 | 3.05 |
| Canal de salida | 2 | 7.85 | 15.70 |
| Total |  |  | 187.75 |

**P41ESC4** m Escalera peldaño inclinada PRFV 1.0m ancho
17 m × 294.75 (312.44 con costes indirectos) = 5311.48

| Medición | Uds. | Largo | Parcial |
|---|---|---|---|
| Acceso decantadores | 1 | 6.4 | 6.40 |
|  | 1 | 0.6 | 0.60 |
| Acceso sala de bombeo de fangos | 1 | 8 | 8.00 |
| Acceso bombeo flotantes | 1 | 2 | 2.00 |
| Total |  |  | 17 |

**P41TRAM_003B** m² Tramex PRFV 400kg/m2 PRFV (8x8x30)
182.54 m² × 71.68 (75.98 con costes indirectos) = 13869.39

| Medición | Uds. | Largo | Ancho | Parcial |
|---|---|---|---|---|
| Arqueta de entrada | 1 | 5.1 | 1.5 | 7.65 |
| Canales de distribución | 2 | 12.7 | 4.4 | 111.76 |
| Canales de salida | 1 | 28.2 | 1.75 | 49.35 |
| Canales de recogida | 2 | 5.3 | 1.3 | 13.78 |
| Total |  |  |  | 182.54 |

**P4PATE01** ud Pate polipropileno
17 ud × 4.57 (4.84 con costes indirectos) = 82.28

| Medición | Uds. | Parcial |
|---|---|---|
| Bombeo de flotantes | 14 | 14.00 |
|  | 3 | 3.00 |
| Total |  | 17 |

**P3EDIF007** m² Claraboya PMMA parabólica+cerrajería aluminio
4.8 m² × 178.13 (188.82 con costes indirectos) = 906.34

| Medición | Uds. | Largo | Ancho | Parcial |
|---|---|---|---|---|
| Bombeo de fangos | 1 | 2 | 2.4 | 4.80 |
| Total |  |  |  | 4.8 |

**POC0004** ud Acceso personal estructura policarbonato/PRFV (23/03/2017)
1 ud × 4189.13 (4440.48 con costes indirectos) = 4440.48
Acceso de personal de mantenimiento, realizada con perfiles y estructura de PRFV y cerramiento exterior de policarbonato s/planos, incluso puerta, perfiles, placas y soportes de apoyo, i/p.p. de elementos de sujección y anclajes, totalmente terminado.

| Código | Ud | Descripción | Rendimiento | Precio | Importe |
|---|---|---|---|---|---|
| MAO-001 | h | Cuadrilla "A" | 24 | 42 | 1008.00 |
| $APEPCPRFVK | Ud | Acceso personal estructura policarbonato/prfv (material; 05/05/2020) | 1 | 3181.13 | 3181.13 |
|  |  | Total |  |  | 4189.13 |

| Medición | Uds. | Parcial |
|---|---|---|
| Acceso personal | 1 | 1.00 |
| Total |  | 1 |

#### A2.01.11 Reactor biológico (08/02/2008)
Importe: 1175964.37

**P1MT03B1K** m³ Excavación localizadas en EDAR+Tte vertedero
15018.9 m³ × 3.81 (4.04 con costes indirectos) = 60676.36

| Medición | Uds. | Largo | Ancho | Alto | Parcial |
|---|---|---|---|---|---|
| Reactor | 1 | 70 | 41 | 5.16 | 14809.20 |
| Canal salida | 1 | 4.5 | 41 | 0.7 | 129.15 |
| Arqueta vaciados | 1 | 4.5 | 2.5 | 6.16 | 69.30 |
|  | 1 | 4.5 | 5 | 0.5 | 11.25 |
| Total |  |  |  |  | 15018.9 |

**P1MT04B** m³ Rellenos localizado con suelos proc. excav 150 mm 95%PN
1407.19 m³ × 2.99 (3.17 con costes indirectos) = 4460.79

| Medición | Uds. | Largo | Ancho | Alto | Parcial |
|---|---|---|---|---|---|
| s/medición excavación | 1 | 15018.9 |  |  | 15018.900 |
| A deducir: |  |  |  |  |  |
| Canal entrada | -1 | 1.2 | 16.7 | 2.05 | -41.082 |
| Reactor |  |  |  |  |  |
| Cimentación | -1 | 65 | 39.2 | 1.3 | -3312.400 |
| Balsas | -1 | 64.4 | 38 | 3.86 | -9446.192 |
| Canal salida |  |  |  |  |  |
| Cimentación | -1 | 3.8 | 39.2 | 1.3 | -193.648 |
| Canal | -1 | 3.2 | 38 | 4.56 | -554.496 |
| Arqueta vaciados |  |  |  |  |  |
| Cimentación | -1 | 3.45 | 4.2 | 1.1 | -15.939 |
| Arqueta | -1 | 3.45 | 2.5 | 5.56 | -47.955 |
| Total |  |  |  |  | 1407.19 |

**P1MT08GTX-002** m² Geotextil Geotesant-295gr/m2
2731.49 m² × 1.69 (1.79 con costes indirectos) = 4889.37

| Medición | Uds. | Largo | Ancho | Parcial |
|---|---|---|---|---|
| CIMENTACIÓN |  |  |  |  |
| Canal entrada | 1 | 1.2 | 16.7 | 20.04 |
| Reactor | 1 | 65 | 39.2 | 2548.00 |
| Canal salida | 1 | 3.8 | 39.2 | 148.96 |
| Arqueta vaciados | 1 | 3.45 | 4.2 | 14.49 |
| Total |  |  |  | 2731.49 |

**P1MT04D** m³ Rellenos localizado con material filtrante 40/80 95%PN
1638.89 m³ × 11.03 (11.69 con costes indirectos) = 19158.62

| Medición | Uds. | Largo | Ancho | Alto | Parcial |
|---|---|---|---|---|---|
| CIMENTACIÓN |  |  |  |  |  |
| Canal entrada | 1 | 1.2 | 16.7 | 0.6 | 12.02 |
| Reactor | 1 | 65 | 39.2 | 0.6 | 1528.80 |
| Canal salida | 1 | 3.8 | 39.2 | 0.6 | 89.38 |
| Arqueta vaciados | 1 | 3.45 | 4.2 | 0.6 | 8.69 |
| Total |  |  |  |  | 1638.89 |

**P4HG-002A** m³ Hormigón HL-150/P/20 Elementos horizontales y verticales
273.15 m³ × 46.19 (48.96 con costes indirectos) = 13373.42

| Medición | Uds. | Largo | Ancho | Alto | Parcial |
|---|---|---|---|---|---|
| CIMENTACIÓN |  |  |  |  |  |
| Canal entrada | 1 | 1.2 | 16.7 | 0.1 | 2.00 |
| Reactor | 1 | 65 | 39.2 | 0.1 | 254.80 |
| Canal salida | 1 | 3.8 | 39.2 | 0.1 | 14.90 |
| Arqueta vaciados | 1 | 3.45 | 4.2 | 0.1 | 1.45 |
| Total |  |  |  |  | 273.15 |

**P4HG-004A2H** m³ Hormigón HA-30/B/20/IV+Qb+SR soleras, cimentaciones, forjados
1706.57 m³ × 77.3 (81.94 con costes indirectos) = 139836.35

| Medición | Uds. | Largo | Ancho | Alto | Parcial |
|---|---|---|---|---|---|
| CIMENTACIÓN |  |  |  |  |  |
| Canal entrada | 1 | 1.2 | 16.7 | 0.3 | 6.01 |
| Reactor | 1 | 65 | 39.2 | 0.6 | 1528.80 |
| Canal salida | 1 | 3.8 | 39.2 | 0.6 | 89.38 |
| Arqueta vaciados | 1 | 3.45 | 4.2 | 0.4 | 5.80 |
| LOSAS |  |  |  |  |  |
| Pasarelas | 2 | 63.8 | 1.5 | 0.2 | 38.28 |
|  | 2 | 11.45 | 0.8 | 0.2 | 3.66 |
|  | 1 | 10.9 | 0.8 | 0.2 | 1.74 |
|  | 2 | 34.4 | 1 | 0.2 | 13.76 |
| Canal salida | 1 | 2.6 | 36.8 | 0.2 | 19.14 |
| Total |  |  |  |  | 1706.57 |

**P4HG-004A2V** m³ Hormigón HA-30/B/20/IV+Qb SR muros, alzados, pilares y vigas
1644.92 m³ × 84.97 (90.07 con costes indirectos) = 148157.94

| Medición | Uds. | Largo | Ancho | Alto | Parcial |
|---|---|---|---|---|---|
| REACTOR |  |  |  |  |  |
| Muros perimetrales | 2 | 63.8 | 0.6 | 3.8 | 290.93 |
|  | 1 | 38 | 0.6 | 3.8 | 86.64 |
|  | -1 | 16.17 | 0.6 | 1 | -9.70 |
|  | 2 | 63.8 | 0.4 | 2.6 | 132.70 |
|  | 1 | 37.6 | 0.4 | 2.6 | 39.10 |
|  | 1 | 16.17 | 0.4 | 1 | 6.47 |
| A deducir: |  |  |  |  |  |
| Huecos de entrada | -3 | 0.6 | 0.4 | 0.6 | -0.43 |
| Muros interiores | 12 | 11 | 0.4 | 6.4 | 337.92 |
|  | 2 | 63.8 | 0.6 | 3.8 | 290.93 |
|  | 2 | 63.8 | 0.4 | 2.4 | 122.50 |
| CANAL ENTRADA | 4 | 1.4 | 0.25 | 3.6 | 5.04 |
| CANAL SALIDA | 2 | 38 | 0.6 | 4.5 | 205.20 |
|  | 2 | 2.2 | 0.6 | 4.5 | 11.88 |
| A deducir: |  |  |  |  |  |
| Ø 800 mm | -9.42 | 0.4 | 0.6 | 0.4 | -0.90 |
|  | 1 | 37.6 | 0.4 | 1.7 | 25.57 |
|  | 1 | 37.6 | 0.4 | 2.6 | 39.10 |
|  | 2 | 2.2 | 0.4 | 2.6 | 4.58 |
|  | 2 | 2.2 | 0.4 | 6.9 | 12.14 |
| Arquetas de salida | 6 | 0.8 | 0.3 | 5.9 | 8.50 |
|  | 3 | 3.6 | 0.3 | 5.9 | 19.12 |
| ARQUETA VACIADOS | 1 | 2.65 | 0.4 | 5.76 | 6.11 |
|  | 2 | 2.5 | 0.4 | 5.76 | 11.52 |
| Total |  |  |  |  | 1644.92 |

**P4ETT-004E-E1** m² Encof/desenc. Cimientos OCULTOS
157.2 m² × 13.55 (14.36 con costes indirectos) = 2257.39

| Medición | Uds. | Largo | Alto | Parcial |
|---|---|---|---|---|
| CIMENTACIÓN |  |  |  |  |
| Canal entrada | 2 | 1.2 | 0.3 | 0.72 |
| Reactor | 2 | 65 | 0.6 | 78.00 |
|  | 1 | 39.2 | 0.6 | 23.52 |
| Canal salida | 2 | 3.8 | 0.6 | 4.56 |
|  | 2 | 39.2 | 0.6 | 47.04 |
| Arqueta vaciados | 2 | 4.2 | 0.4 | 3.36 |
| Total |  |  |  | 157.2 |

**P4ETT-004A-E2** m² Encof/desenc. muros y paramentos RECTOS y VISTOS
7304.09 m² × 20.86 (22.11 con costes indirectos) = 161493.43

| Medición | Uds. | Largo | Ancho | Alto | Parcial |
|---|---|---|---|---|---|
| REACTOR |  |  |  |  |  |
| Muros perimetrales | 4 | 63.8 |  | 3.8 | 969.76 |
|  | 2 | 38 |  | 3.8 | 288.80 |
|  | -2 | 16.17 |  | 1 | -32.34 |
|  | 4 | 63.8 |  | 2.6 | 663.52 |
|  | 2 | 37.6 |  | 2.6 | 195.52 |
|  | 2 | 16.17 |  | 1 | 32.34 |
| Huecos de entrada | 9 | 0.6 | 0.4 |  | 2.16 |
| Muros interiores | 24 | 11 |  | 6.4 | 1689.60 |
|  | 4 | 63.8 |  | 3.8 | 969.76 |
|  | 4 | 63.8 |  | 2.4 | 612.48 |
| CANAL ENTRADA | 8 | 1.4 |  | 3.6 | 40.32 |
| CANAL SALIDA | 4 | 38 |  | 4.5 | 684.00 |
|  | 4 | 2.2 |  | 4.5 | 39.60 |
|  | 2 | 37.6 |  | 1.7 | 127.84 |
|  | 2 | 37.6 |  | 2.6 | 195.52 |
|  | 4 | 2.2 |  | 2.6 | 22.88 |
|  | 4 | 2.2 |  | 6.9 | 60.72 |
| Arquetas de salida | 12 | 0.8 |  | 5.9 | 56.64 |
|  | 6 | 3.6 |  | 5.9 | 127.44 |
| ARQUETA VACIADOS | 2 | 2.65 |  | 5.76 | 30.53 |
|  | 4 | 2.5 |  | 5.76 | 57.60 |
| LOSAS |  |  |  |  |  |
| Pasarelas | 2 | 63.8 | 1.5 |  | 191.40 |
|  | 4 | 63.8 |  | 0.2 | 51.04 |
|  | 2 | 11.45 | 0.8 |  | 18.32 |
|  | 4 | 11.45 |  | 0.2 | 9.16 |
|  | 1 | 10.9 | 0.8 |  | 8.72 |
|  | 2 | 10.9 |  | 0.2 | 4.36 |
|  | 2 | 34.4 | 1 |  | 68.80 |
|  | 2 | 34.4 |  | 0.2 | 13.76 |
|  | 4 | 1 |  | 0.2 | 0.80 |
| Canal salida | 1 | 2.6 | 36.8 |  | 95.68 |
|  | 1 | 36.8 |  | 0.2 | 7.36 |
| Total |  |  |  |  | 7304.09 |

**P4ETT-002** kg Acero B-500-S
381032.05 kg × 1.32 (1.4 con costes indirectos) = 533444.87

| Medición | Uds. | Largo | Ancho | Parcial |
|---|---|---|---|---|
| CIMENTACIÓN |  |  |  |  |
| Losa cimentación reactor (60 cm) | 1 | 1618.18 | 115 | 186090.70 |
| Losa canal y arqueta (30/40 cm) | 1 | 11.81 | 75 | 885.75 |
| MUROS |  |  |  |  |
| Muros (60 cm) | 1 | 874.98 | 125 | 109372.50 |
| Muros (40 cm) | 1 | 737.28 | 100 | 73728.00 |
| Muros canal (25 cm) | 1 | 5.04 | 85 | 428.40 |
| Muros arquetas salida (30 cm) | 1 | 27.62 | 90 | 2485.80 |
| LOSAS | 1 | 76.58 | 105 | 8040.90 |
| Total |  |  |  | 381032.05 |

**P41ETT-001** kg Acero laminado S-275Jr + pintura epoxy+pintura ignófuga
500 kg × 1.87 (1.98 con costes indirectos) = 990.00

| Medición | Uds. | Largo | Parcial |
|---|---|---|---|
| Varios | 1 | 500 | 500.00 |
| Total |  |  | 500 |

**P4JDILPVC220** m Junta de dilatación PVC 220 mm
52 m × 20.18 (21.39 con costes indirectos) = 1112.28

| Medición | Uds. | Largo | Parcial |
|---|---|---|---|
| Solera | 1 | 39.2 | 39.20 |
| Muro perimetral | 2 | 6.4 | 12.80 |
| Total |  |  | 52 |

**P4JTAPVC200** m Junta elastomérica de estanqueidad PVC 200
756.29 m × 4.73 (5.01 con costes indirectos) = 3789.01

| Medición | Uds. | Largo | Alto | Parcial |
|---|---|---|---|---|
| REACTOR |  |  |  |  |
| Muros perimetrales | 2 | 63.8 |  | 127.60 |
|  | 1 | 38 |  | 38.00 |
|  | 2 |  | 6.4 | 12.80 |
| Muros interiores | 12 | 11 |  | 132.00 |
|  | 12 |  | 6.4 | 76.80 |
|  | 2 | 63.8 |  | 127.60 |
|  | 2 |  | 6.4 | 12.80 |
| CANAL ENTRADA | 4 | 1.4 |  | 5.60 |
|  | 4 |  | 3.6 | 14.40 |
| CANAL SALIDA | 2 | 38 |  | 76.00 |
|  | 2 | 2.2 |  | 4.40 |
|  | 4 |  | 7.1 | 28.40 |
|  | 2 | 2.2 |  | 4.40 |
|  | 2 |  | 6.9 | 13.80 |
| Arquetas de salida | 6 | 0.8 |  | 4.80 |
|  | 3 | 3.6 |  | 10.80 |
|  | 6 |  | 5.9 | 35.40 |
| ARQUETA VACIADOS | 1 | 2.65 |  | 2.65 |
|  | 2 | 2.5 |  | 5.00 |
|  | 4 |  | 5.76 | 23.04 |
| Total |  |  |  | 756.29 |

**P3LAM1** m² Imperm. muros+Lámina dren PE+Geotex 200 g
845.18 m² × 10.67 (11.31 con costes indirectos) = 9558.99

| Medición | Uds. | Largo | Alto | Parcial |
|---|---|---|---|---|
| REACTOR | 1 | 64.4 | 2.86 | 184.18 |
|  | 1 | 64.4 | 4.86 | 312.98 |
|  | 1 | 38 | 3.86 | 146.68 |
| CANAL SALIDA | 1 | 38 | 4.56 | 173.28 |
|  | 2 | 2.8 | 4.56 | 25.54 |
| CANAL ENTRADA | 2 | 1.2 | 1.05 | 2.52 |
| Total |  |  |  | 845.18 |

**P41ESC4** m Escalera peldaño inclinada PRFV 1.0m ancho
46.52 m × 294.75 (312.44 con costes indirectos) = 14534.71

| Medición | Uds. | Largo | Ancho | Parcial |
|---|---|---|---|---|
| Accesos a plataformas | 1 | 5.7 | 1.4 | 7.98 |
|  | 1 | 2.4 | 1.4 | 3.36 |
|  | 1 | 5.1 | 1 | 5.10 |
|  | 1 | 2.1 | 1 | 2.10 |
|  | 1 | 6.7 | 1 | 6.70 |
|  | 1 | 3.4 | 1 | 3.40 |
| Salva tuberias | 2 | 5.2 | 1.2 | 12.48 |
|  | 4 | 0.9 | 1.5 | 5.40 |
| Total |  |  |  | 46.52 |

**P41BARAND04** m Barandilla normalizada PRFV
556.4 m × 93.43 (99.04 con costes indirectos) = 55105.86

| Medición | Uds. | Largo | Parcial |
|---|---|---|---|
| Plataformas | 1 | 114.9 | 114.90 |
|  | 1 | 150 | 150.00 |
|  | 1 | 115.1 | 115.10 |
|  | 2 | 88.2 | 176.40 |
| Total |  |  | 556.4 |

**P41TRAM_003B** m² Tramex PRFV 400kg/m2 PRFV (8x8x30)
27.18 m² × 71.68 (75.98 con costes indirectos) = 2065.14

| Medición | Uds. | Largo | Ancho | Parcial |
|---|---|---|---|---|
| Canales de entrada | 3 | 5.33 | 1.7 | 27.18 |
| Total |  |  |  | 27.18 |

**P41TRAM_003C** m² Tapa ciega registrable 1000kg/m2 PRFV+antideslizante
6.05 m² × 151.68 (160.78 con costes indirectos) = 972.72

| Medición | Uds. | Largo | Ancho | Parcial |
|---|---|---|---|---|
| A. vaciados | 1 | 2.75 | 2.2 | 6.05 |
| Total |  |  |  | 6.05 |

**P4PATE01** ud Pate polipropileno
18 ud × 4.57 (4.84 con costes indirectos) = 87.12

| Medición | Uds. | Parcial |
|---|---|---|
| A. Vaciados | 18 | 18.00 |
| Total |  | 18 |

#### A2.01.12 Decantación secundaria (3 uds) (08/02/2008)
Importe: 556854.41

**P1MT03B1K** m³ Excavación localizadas en EDAR+Tte vertedero
9636.09 m³ × 3.81 (4.04 con costes indirectos) = 38929.80

| Medición | Uds. | Largo | Ancho | Alto | Parcial |
|---|---|---|---|---|---|
| Decantadores | 9.42 | 16 | 16 | 3.55 | 8560.896 |
|  | 18.85 | 7.42 | 3.08 |  | 430.790 |
| Pocetas | 9.42 | 4.5 | 4.5 | 2.95 | 562.727 |
| Arquetas salida | 3 | 2 | 3 | 2.4 | 43.200 |
| Arqueta flotantes | 3 | 1.9 | 3 | 2.25 | 38.475 |
| Total |  |  |  |  | 9636.09 |

**P1MT04B** m³ Rellenos localizado con suelos proc. excav 150 mm 95%PN
1251.22 m³ × 2.99 (3.17 con costes indirectos) = 3966.37

| Medición | Uds. | Largo | Ancho | Alto | Parcial |
|---|---|---|---|---|---|
| s/medición excavación | 1 | 9636.09 |  |  | 9636.09 |
| A deducir |  |  |  |  |  |
| Decantadores | -9.42 | 14.9 | 14.9 | 2.33 | -4872.81 |
|  | -9.42 | 15.3 | 15.3 | 1.2 | -2646.15 |
|  | -18.85 | 6.73 | 3.84 |  | -487.14 |
|  | -9.42 | 3.47 | 3.48 | 2.96 | -336.71 |
| Arquetas agua decantada | -3 | 2 | 2 | 1 | -12.00 |
|  | -3 | 1.75 | 1.5 | 1.4 | -11.03 |
| Arquetas flotantes | -3 | 1.9 | 1.8 | 0.95 | -9.75 |
|  | -3 | 1.7 | 1.4 | 1.3 | -9.28 |
| Total |  |  |  |  | 1251.22 |

**P1MT08GTX-002** m² Geotextil Geotesant-295gr/m2
2227.39 m² × 1.69 (1.79 con costes indirectos) = 3987.03

| Medición | Uds. | Largo | Ancho | Parcial |
|---|---|---|---|---|
| Decantadores | 9.42 | 15.3 | 15.3 | 2205.13 |
| Arqueta salida | 3 | 2 | 2 | 12.00 |
| Arquetas flotantes | 3 | 1.9 | 1.8 | 10.26 |
| Total |  |  |  | 2227.39 |

**P1MT04D** m³ Rellenos localizado con material filtrante 40/80 95%PN
1336.43 m³ × 11.03 (11.69 con costes indirectos) = 15622.87

| Medición | Uds. | Largo | Ancho | Alto | Parcial |
|---|---|---|---|---|---|
| Decantadores | 9.42 | 15.3 | 15.3 | 0.6 | 1323.077 |
| Arqueta salida | 3 | 2 | 2 | 0.6 | 7.200 |
| Arquetas flotantes | 3 | 1.9 | 1.8 | 0.6 | 6.156 |
| Total |  |  |  |  | 1336.43 |

**P4HG-002A** m³ Hormigón HL-150/P/20 Elementos horizontales y verticales
222.74 m³ × 46.19 (48.96 con costes indirectos) = 10905.35

| Medición | Uds. | Largo | Ancho | Alto | Parcial |
|---|---|---|---|---|---|
| Decantadores | 9.42 | 15.3 | 15.3 | 0.1 | 220.51 |
| Arqueta salida | 3 | 2 | 2 | 0.1 | 1.20 |
| Arquetas flotantes | 3 | 1.9 | 1.8 | 0.1 | 1.03 |
| Total |  |  |  |  | 222.74 |

**P4HG-002B** m³ Hormigón HM-20/B/20/IIa Elementos horizontales y verticales
56.99 m³ × 55.85 (59.2 con costes indirectos) = 3373.81

| Medición | Uds. | Largo | Ancho | Alto | Parcial |
|---|---|---|---|---|---|
| Entrada de agua Ø800 | 3 | 14 | 1.2 | 1.2 | 60.48 |
|  | -9.42 | 14 | 0.4 | 0.4 | -21.10 |
| Purga de fangos Ø300 | 3 | 14 | 0.7 | 0.7 | 20.58 |
|  | -9.42 | 14 | 0.15 | 0.15 | -2.97 |
| Total |  |  |  |  | 56.99 |

**P4HG-004A2H** m³ Hormigón HA-30/B/20/IV+Qb+SR soleras, cimentaciones, forjados
1175.97 m³ × 77.3 (81.94 con costes indirectos) = 96358.98

| Medición | Uds. | Largo | Ancho | Alto | Parcial |
|---|---|---|---|---|---|
| CIMENTACIÓN |  |  |  |  |  |
| Zapatas perimetrales | 18.85 | 14.9 | 0.8 | 0.5 | 112.35 |
|  | 18.85 | 13.86 | 1.23 | 0.45 | 144.61 |
| Soleras | 18.85 | 8.38 | 9.82 | 0.4 | 620.48 |
| Pocetas | 9.42 | 3.48 | 3.47 | 2.55 | 290.07 |
|  | -9.42 | 2.73 | 2.72 | 1 | -69.95 |
| Arquetas salida | 3 | 2 | 2 | 0.3 | 3.60 |
| Arquetas flotantes | 3 | 1.9 | 1.8 | 0.25 | 2.57 |
| LOSAS |  |  |  |  |  |
| Canales | 18.85 | 15.15 | 0.25 |  | 71.39 |
| Tapas pilar central | 9.42 | 0.6 | 0.6 | 0.25 | 0.85 |
| Total |  |  |  |  | 1175.97 |

**P4HG-004A2V** m³ Hormigón HA-30/B/20/IV+Qb SR muros, alzados, pilares y vigas
500.95 m³ × 84.97 (90.07 con costes indirectos) = 45120.57

| Medición | Uds. | Largo | Ancho | Alto | Parcial |
|---|---|---|---|---|---|
| MUROS |  |  |  |  |  |
| Muros perimetrales | 18.85 | 14.7 | 0.4 | 3.4 | 376.85 |
| Canales | 18.85 | 15.3 | 0.2 | 1.1 | 63.45 |
|  | 18.85 | 14.6 | 0.2 | 0.6 | 33.03 |
| Arquetas salida | 9 | 1.5 | 0.25 | 3.57 | 12.05 |
| Arquetas flotantes | 3 | 1.4 | 0.2 | 1.5 | 1.26 |
|  | 6 | 1.5 | 0.2 | 1.5 | 2.70 |
| PILARES |  |  |  |  |  |
| Pilar central | 18.85 | 0.5 | 0.2 | 6.16 | 11.61 |
| Total |  |  |  |  | 500.95 |

**P4ETT-002** kg Acero B-500-S
161755.15 kg × 1.32 (1.4 con costes indirectos) = 226457.21

| Medición | Uds. | Largo | Ancho | Parcial |
|---|---|---|---|---|
| Zapatas | 1 | 256.96 | 120 | 30835.20 |
| Soleras | 1 | 620.48 | 95 | 58945.60 |
| Pocetas | 1 | 220.12 | 90 | 19810.80 |
| Cimentación arquetas | 1 | 6.17 | 90 | 555.30 |
| Muros perimetrales | 1 | 376.85 | 90 | 33916.50 |
| Canales | 1 | 167.87 | 90 | 15108.30 |
| Pilar central | 1 | 12.5 | 85 | 1062.50 |
| Muros arquetas | 1 | 16.01 | 95 | 1520.95 |
| Total |  |  |  | 161755.15 |

**P41ETT-001** kg Acero laminado S-275Jr + pintura epoxy+pintura ignófuga
1200 kg × 1.87 (1.98 con costes indirectos) = 2376.00

| Medición | Uds. | Largo | Parcial |
|---|---|---|---|
| Varios | 3 | 400 | 1200.00 |
| Total |  |  | 1200 |

**P4ETT-004E-E1** m² Encof/desenc. Cimientos OCULTOS
9.6 m² × 13.55 (14.36 con costes indirectos) = 137.86

| Medición | Uds. | Largo | Alto | Parcial |
|---|---|---|---|---|
| CIMENTACIÓN |  |  |  |  |
| Arquetas salida | 9 | 2 | 0.3 | 5.40 |
| Arquetas flotantes | 6 | 1.9 | 0.25 | 2.85 |
|  | 3 | 1.8 | 0.25 | 1.35 |
| Total |  |  |  | 9.6 |

**P4ETT-004C-E3** m² Encofrado curvo soleras
620.75 m² × 20.59 (21.83 con costes indirectos) = 13550.97

| Medición | Uds. | Largo | Alto | Parcial |
|---|---|---|---|---|
| CIMENTACIÓN |  |  |  |  |
| Zapatas perimetrales | 18.85 | 15.3 | 0.5 | 144.20 |
|  | 18.85 | 14.5 | 0.5 | 136.66 |
| Soleras | 18.85 | 13.27 | 0.4 | 100.06 |
| Pocetas | 18.85 | 3.48 | 2.55 | 167.27 |
|  | 18.85 | 2.73 | 1.41 | 72.56 |
| Total |  |  |  | 620.75 |

**P4ETT-004A-E2** m² Encof/desenc. muros y paramentos RECTOS y VISTOS
135.99 m² × 20.86 (22.11 con costes indirectos) = 3006.74

| Medición | Uds. | Largo | Alto | Parcial |
|---|---|---|---|---|
| MUROS |  |  |  |  |
| Arquetas salida | 18 | 1.5 | 3.57 | 96.39 |
| Arquetas flotantes | 6 | 1.4 | 1.5 | 12.60 |
|  | 12 | 1.5 | 1.5 | 27.00 |
| Total |  |  |  | 135.99 |

**P4ETT-004C-E2** m² Encof/desenc. muros y paramentos CURVOS y VISTOS
2671 m² × 23.4 (24.8 con costes indirectos) = 66240.80

| Medición | Uds. | Largo | Alto | Parcial |
|---|---|---|---|---|
| MUROS |  |  |  |  |
| Muros perimetrales | 18.85 | 14.5 | 4 | 1093.30 |
|  | 18.85 | 14.9 | 2.65 | 744.29 |
| Canales | 18.85 | 14.7 | 0.6 | 166.26 |
|  | 18.85 | 15.15 | 0.71 | 202.76 |
|  | 18.85 | 15.4 | 1.35 | 391.89 |
| PILARES |  |  |  |  |
| Pilar central | 18.85 | 0.6 | 6.41 | 72.50 |
| Total |  |  |  | 2671 |

**P4JDILPVC220** m Junta de dilatación PVC 220 mm
250.14 m × 20.18 (21.39 con costes indirectos) = 5350.49

| Medición | Uds. | Largo | Parcial |
|---|---|---|---|
| Zapatas perimetrales | 18.85 | 13.27 | 250.14 |
| Total |  |  | 250.14 |

**P4JTAPVC200** m Junta elastomérica de estanqueidad PVC 200
630.54 m × 4.73 (5.01 con costes indirectos) = 3159.01

| Medición | Uds. | Largo | Parcial |
|---|---|---|---|
| Decantadores | 18.85 | 14.7 | 277.10 |
|  | 18.85 | 15.3 | 288.41 |
|  | 18.85 | 3.45 | 65.03 |
| Total |  |  | 630.54 |

**P3LAM1** m² Imperm. muros+Lámina dren PE+Geotex 200 g
824.97 m² × 10.67 (11.31 con costes indirectos) = 9330.41

| Medición | Uds. | Largo | Alto | Parcial |
|---|---|---|---|---|
| Decantadores | 18.85 | 14.9 | 2.33 | 654.42 |
|  | 18.85 | 3.47 | 2.18 | 142.59 |
| Arquetas agua decantada | 6 | 1.75 | 1.4 | 14.70 |
| Arquetas flotantes | 6 | 1.7 | 1.3 | 13.26 |
| Total |  |  |  | 824.97 |

**P41TRAM_003C** m² Tapa ciega registrable 1000kg/m2 PRFV+antideslizante
6 m² × 151.68 (160.78 con costes indirectos) = 964.68

| Medición | Uds. | Largo | Ancho | Parcial |
|---|---|---|---|---|
| Arquetas salida | 3 | 1 | 1 | 3.00 |
| Arquetas flotantes | 3 | 1 | 1 | 3.00 |
| Total |  |  |  | 6 |

**P4PATE01** ud Pate polipropileno
42 ud × 4.57 (4.84 con costes indirectos) = 203.28

| Medición | Uds. | Largo | Parcial |
|---|---|---|---|
| Arquetas salida | 3 | 11 | 33.00 |
| Arquetas flotantes | 3 | 3 | 9.00 |
| Total |  |  | 42 |

**P4JTAEPOXI70** m2 Mortero nivelac. superficie de rodadura (04/05/2020)
57.68 m2 × 127.77 (135.44 con costes indirectos) = 7812.18
Nivelación de superficie de rodadura de aparatos, mediante mortero epoxi 70 N/mm2 tipo EMACO S88 o similar, con un espesor mínimo de 80 mm, totalmente ejecutado, i/p.p. de medios auxiliares.

| Código | Ud | Descripción | Rendimiento | Precio | Importe |
|---|---|---|---|---|---|
| MAO-004C | h | Oficial 1ª O. Civil | 0.5 | 17.53 | 8.77 |
| MAO-007 | h | Peón general | 2 | 16.6 | 33.20 |
| MORTDROD | m2 | Mortero nivelacion superficie de rodadura (material; 04/05/2020) | 1 | 85.8 | 85.80 |
|  |  | Total |  |  | 127.77 |

Relación comercial: RECURSO, 0

| Medición | Uds. | Largo | Alto | Parcial |
|---|---|---|---|---|
| Decantadores | 18.85 | 15.3 | 0.2 | 57.68 |
| Total |  |  |  | 57.68 |

#### A2.01.13 Medida de caudal agua decantada (08/02/2008)
Importe: 4741.17

**P1MT03B1K** m³ Excavación localizadas en EDAR+Tte vertedero
48 m³ × 3.81 (4.04 con costes indirectos) = 193.92

| Medición | Uds. | Largo | Ancho | Alto | Parcial |
|---|---|---|---|---|---|
| Arqueta | 1 | 4 | 4 | 3 | 48.00 |
| Total |  |  |  |  | 48 |

**P1MT04B** m³ Rellenos localizado con suelos proc. excav 150 mm 95%PN
23.81 m³ × 2.99 (3.17 con costes indirectos) = 75.48

| Medición | Uds. | Largo | Ancho | Alto | Parcial |
|---|---|---|---|---|---|
| s/medición excavación | 1 | 48 |  |  | 48.00 |
| A deducir |  |  |  |  |  |
| Cimentación | -1 | 3.1 | 3.1 | 1 | -9.61 |
| Arqueta | -1 | 2.7 | 2.7 | 2 | -14.58 |
| Total |  |  |  |  | 23.81 |

**P1MT08GTX-002** m² Geotextil Geotesant-295gr/m2
9.61 m² × 1.69 (1.79 con costes indirectos) = 17.20

| Medición | Uds. | Largo | Ancho | Parcial |
|---|---|---|---|---|
| Cimentación | 1 | 3.1 | 3.1 | 9.61 |
| Total |  |  |  | 9.61 |

**P1MT04D** m³ Rellenos localizado con material filtrante 40/80 95%PN
5.77 m³ × 11.03 (11.69 con costes indirectos) = 67.45

| Medición | Uds. | Largo | Ancho | Alto | Parcial |
|---|---|---|---|---|---|
| Cimentación | 1 | 3.1 | 3.1 | 0.6 | 5.77 |
| Total |  |  |  |  | 5.77 |

**P4HG-002A** m³ Hormigón HL-150/P/20 Elementos horizontales y verticales
0.96 m³ × 46.19 (48.96 con costes indirectos) = 47.00

| Medición | Uds. | Largo | Ancho | Alto | Parcial |
|---|---|---|---|---|---|
| Cimentación | 1 | 3.1 | 3.1 | 0.1 | 0.96 |
| Total |  |  |  |  | 0.96 |

**P4HG-002B** m³ Hormigón HM-20/B/20/IIa Elementos horizontales y verticales
0.23 m³ × 55.85 (59.2 con costes indirectos) = 13.62

| Medición | Uds. | Largo | Ancho | Alto | Parcial |
|---|---|---|---|---|---|
| Apoyo tuberías | 2 | 1 | 0.25 | 0.45 | 0.23 |
| Total |  |  |  |  | 0.23 |

**P4HG-004A2H** m³ Hormigón HA-30/B/20/IV+Qb+SR soleras, cimentaciones, forjados
2.88 m³ × 77.3 (81.94 con costes indirectos) = 235.99

| Medición | Uds. | Largo | Ancho | Alto | Parcial |
|---|---|---|---|---|---|
| Cimentación | 1 | 3.1 | 3.1 | 0.3 | 2.88 |
| Total |  |  |  |  | 2.88 |

**P4HG-004A2V** m³ Hormigón HA-30/B/20/IV+Qb SR muros, alzados, pilares y vigas
5.39 m³ × 84.97 (90.07 con costes indirectos) = 485.48

| Medición | Uds. | Largo | Ancho | Alto | Parcial |
|---|---|---|---|---|---|
| Muros | 2 | 2.7 | 0.25 | 2.2 | 2.97 |
|  | 2 | 2.2 | 0.25 | 2.2 | 2.42 |
| Total |  |  |  |  | 5.39 |

**P4ETT-004E-E1** m² Encof/desenc. Cimientos OCULTOS
3.72 m² × 13.55 (14.36 con costes indirectos) = 53.42

| Medición | Uds. | Largo | Alto | Parcial |
|---|---|---|---|---|
| Cimentación | 4 | 3.1 | 0.3 | 3.72 |
| Total |  |  |  | 3.72 |

**P4ETT-004A-E2** m² Encof/desenc. muros y paramentos RECTOS y VISTOS
44.38 m² × 20.86 (22.11 con costes indirectos) = 981.24

| Medición | Uds. | Largo | Alto | Parcial |
|---|---|---|---|---|
| Muros | 4 | 2.7 | 2.2 | 23.76 |
|  | 4 | 2.2 | 2.2 | 19.36 |
| Apoyos | 4 | 0.2 | 0.45 | 0.36 |
|  | 2 | 1 | 0.45 | 0.90 |
| Total |  |  |  | 44.38 |

**P4ETT-002** kg Acero B-500-S
771.25 kg × 1.32 (1.4 con costes indirectos) = 1079.75

| Medición | Uds. | Largo | Ancho | Parcial |
|---|---|---|---|---|
| Solera | 1 | 2.88 | 90 | 259.20 |
| Muros verticales | 1 | 5.39 | 95 | 512.05 |
| Total |  |  |  | 771.25 |

**P41ETT-001** kg Acero laminado S-275Jr + pintura epoxy+pintura ignófuga
100 kg × 1.87 (1.98 con costes indirectos) = 198.00

| Medición | Uds. | Largo | Parcial |
|---|---|---|---|
| Varios | 1 | 100 | 100.00 |
| Total |  |  | 100 |

**P3LAM1** m² Imperm. muros+Lámina dren PE+Geotex 200 g
21.6 m² × 10.67 (11.31 con costes indirectos) = 244.30

| Medición | Uds. | Largo | Alto | Parcial |
|---|---|---|---|---|
| Muros | 4 | 2.7 | 2 | 21.60 |
| Total |  |  |  | 21.6 |

**P4JTAPVC200** m Junta elastomérica de estanqueidad PVC 200
18.6 m × 4.73 (5.01 con costes indirectos) = 93.19

| Medición | Uds. | Largo | Alto | Parcial |
|---|---|---|---|---|
| Muros | 4 | 2.45 |  | 9.80 |
|  | 4 |  | 2.2 | 8.80 |
| Total |  |  |  | 18.6 |

**P4PATE01** ud Pate polipropileno
6 ud × 4.57 (4.84 con costes indirectos) = 29.04

| Medición | Uds. | Parcial |
|---|---|---|
| Acceso | 6 | 6.00 |
| Total |  | 6 |

**P41TRAM_003C** m² Tapa ciega registrable 1000kg/m2 PRFV+antideslizante
5.76 m² × 151.68 (160.78 con costes indirectos) = 926.09

| Medición | Uds. | Largo | Ancho | Parcial |
|---|---|---|---|---|
| Tapa | 1 | 2.4 | 2.4 | 5.76 |
| Total |  |  |  | 5.76 |

#### A2.01.14 Tratamiento terciario (08/02/2008)
Importe: 48764.09

**P1MT03B1K** m³ Excavación localizadas en EDAR+Tte vertedero
406.6 m³ × 3.81 (4.04 con costes indirectos) = 1642.66

| Medición | Uds. | Largo | Ancho | Alto | Parcial |
|---|---|---|---|---|---|
| Entrada | 1 | 3.7 | 10.25 | 3.9 | 147.908 |
| Tamiz | 1 | 7.8 | 8.25 | 2.33 | 149.936 |
| UV | 1 | 3.8 | 2.7 | 2.33 | 23.906 |
| Salida | 1 | 3.7 | 3.7 | 3.7 | 50.653 |
| A. by-pass | 1 | 3 | 3 | 3.8 | 34.200 |
| Total |  |  |  |  | 406.6 |

**P1MT04B** m³ Rellenos localizado con suelos proc. excav 150 mm 95%PN
129.91 m³ × 2.99 (3.17 con costes indirectos) = 411.81

| Medición | Uds. | Largo | Ancho | Alto | Parcial |
|---|---|---|---|---|---|
| Excavación | 1 | 406.6 |  |  | 406.600 |
| a deducir: |  |  |  |  |  |
| Saneo | -1 | 138.77 |  |  | -138.770 |
| Cimentación | -1 | 63.05 |  |  | -63.050 |
|  | -1 | 10.52 |  |  | -10.520 |
|  | -1 | 10.7 |  |  | -10.700 |
| Entrada | -1 | 2.1 | 8.65 | 1.7 | -30.881 |
| Tamiz | -1 | 5.47 | 6.75 | 0.18 | -6.646 |
|  | -1 | 0.94 | 6.75 | 0.33 | -2.094 |
|  | -1 | 6 |  | 0.33 | -1.980 |
| UV | -1 | 4.64 | 1.69 | 0.33 | -2.588 |
| Salida | -1 | 2.1 | 1.79 | 1.5 | -5.639 |
| A. by-pass | -1 | 1.5 | 1.5 | 1.7 | -3.825 |
| Total |  |  |  |  | 129.91 |

**P1MT08GTX-002** m² Geotextil Geotesant-295gr/m2
100.59 m² × 1.69 (1.79 con costes indirectos) = 180.06

| Medición | Uds. | Largo | Ancho | Parcial |
|---|---|---|---|---|
| CIMENTACIÓN |  |  |  |  |
| Entrada | 1 | 2.7 | 9.25 | 24.98 |
| Tamiz | 1 | 5.47 | 7.25 | 39.66 |
|  | 1 | 0.8 | 7.25 | 5.80 |
|  | 1 | 6.98 |  | 6.98 |
| UV | 1 | 4.64 | 2.19 | 10.16 |
| Salida | 1 | 2.7 | 2.39 | 6.45 |
| A. by-pass | 1 | 2 | 2 | 4.00 |
| Zapatas losa | 4 | 0.8 | 0.8 | 2.56 |
| Total |  |  |  | 100.59 |

**P1MT04A** m³ Rellenos localizado con suelos proc. préstamo selec. 33 mm 95%PN
134.12 m³ × 5.06 (5.36 con costes indirectos) = 718.88

| Medición | Uds. | Largo | Ancho | Alto | Parcial |
|---|---|---|---|---|---|
| SANEO |  |  |  |  |  |
| Entrada | 1 | 3.7 | 10.25 | 1 | 37.93 |
| Tamiz | 1 | 7.8 | 8.25 | 1 | 64.35 |
| UV | 1 | 3.8 | 2.7 | 1 | 10.26 |
| Salida | 1 | 3.7 | 3.4 | 1 | 12.58 |
| A. by-pass | 1 | 3 | 3 | 1 | 9.00 |
| Total |  |  |  |  | 134.12 |

**P1MT04D** m³ Rellenos localizado con material filtrante 40/80 95%PN
60.35 m³ × 11.03 (11.69 con costes indirectos) = 705.49

| Medición | Uds. | Largo | Ancho | Alto | Parcial |
|---|---|---|---|---|---|
| CIMENTACIÓN |  |  |  |  |  |
| Entrada | 1 | 2.7 | 9.25 | 0.6 | 14.985 |
| Tamiz | 1 | 5.47 | 7.25 | 0.6 | 23.795 |
|  | 1 | 0.8 | 7.25 | 0.6 | 3.480 |
|  | 1 | 6.98 |  | 0.6 | 4.188 |
| UV | 1 | 4.64 | 2.19 | 0.6 | 6.097 |
| Salida | 1 | 2.7 | 2.39 | 0.6 | 3.872 |
| A. by-pass | 1 | 2 | 2 | 0.6 | 2.400 |
| Zapatas losa | 4 | 0.8 | 0.8 | 0.6 | 1.536 |
| Total |  |  |  |  | 60.35 |

**P4HG-002A** m³ Hormigón HL-150/P/20 Elementos horizontales y verticales
10.08 m³ × 46.19 (48.96 con costes indirectos) = 493.52

| Medición | Uds. | Largo | Ancho | Alto | Parcial |
|---|---|---|---|---|---|
| CIMENTACIÓN |  |  |  |  |  |
| Entrada | 1 | 2.7 | 9.25 | 0.1 | 2.50 |
| Tamiz | 1 | 5.47 | 7.25 | 0.1 | 3.97 |
|  | 1 | 0.8 | 7.25 | 0.1 | 0.58 |
|  | 1 | 6.98 |  | 0.1 | 0.70 |
| UV | 1 | 4.64 | 2.19 | 0.1 | 1.02 |
| Salida | 1 | 2.7 | 2.39 | 0.1 | 0.65 |
| A. by-pass | 1 | 2 | 2 | 0.1 | 0.40 |
| Zapatas losa | 4 | 0.8 | 0.8 | 0.1 | 0.26 |
| Total |  |  |  |  | 10.08 |

**P4HG-002B** m³ Hormigón HM-20/B/20/IIa Elementos horizontales y verticales
0.79 m³ × 55.85 (59.2 con costes indirectos) = 46.77

| Medición | Uds. | Largo | Ancho | Alto | Parcial |
|---|---|---|---|---|---|
| Vertedero pico de pato | 1 | 1.4 | 0.82 | 0.55 | 0.63 |
|  | 0.5 | 0.72 | 0.82 | 0.55 | 0.16 |
| Total |  |  |  |  | 0.79 |

**P4HG-004A2H** m³ Hormigón HA-30/B/20/IV+Qb+SR soleras, cimentaciones, forjados
42.23 m³ × 77.3 (81.94 con costes indirectos) = 3460.33

| Medición | Uds. | Largo | Ancho | Alto | Parcial |
|---|---|---|---|---|---|
| CIMENTACIÓN |  |  |  |  |  |
| Entrada | 1 | 2.7 | 9.25 | 0.4 | 9.99 |
| Tamiz | 1 | 5.47 | 7.25 | 0.45 | 17.85 |
|  | 1 | 0.8 | 7.25 | 0.3 | 1.74 |
|  | 1 | 6.98 |  | 0.3 | 2.09 |
| UV | 1 | 4.64 | 2.19 | 0.3 | 3.05 |
| Salida | 1 | 2.7 | 2.39 | 0.4 | 2.58 |
| A. by-pass | 1 | 2 | 2 | 0.3 | 1.20 |
| Zapatas losa | 4 | 0.8 | 0.8 | 0.3 | 0.77 |
| LOSAS |  |  |  |  |  |
| Plataformas | 2 | 7.39 |  | 0.2 | 2.96 |
| Total |  |  |  |  | 42.23 |

**P4HG-004A2V** m³ Hormigón HA-30/B/20/IV+Qb SR muros, alzados, pilares y vigas
52.16 m³ × 84.97 (90.07 con costes indirectos) = 4698.05

| Medición | Uds. | Largo | Ancho | Alto | Parcial |
|---|---|---|---|---|---|
| MUROS |  |  |  |  |  |
| Entrada | 2 | 2.1 | 0.3 | 3.77 | 4.75 |
|  | 2 | 8.05 | 0.3 | 3.77 | 18.21 |
| a deducir: |  |  |  |  |  |
| compuertas | -2 | 0.8 | 0.3 | 0.6 | -0.29 |
| Ø 700 mm | -6.28 | 0.35 | 0.3 | 0.35 | -0.23 |
| Tamiz | 3 | 5.47 | 0.25 | 2.25 | 9.23 |
| vertederos | 2 | 3 | 0.25 | 1.15 | 1.73 |
|  | 2 | 0.8 | 0.25 | 2.4 | 0.96 |
|  | 2 | 2.75 | 0.25 | 2.4 | 3.30 |
| a deducir: |  |  |  |  |  |
| Ø 500 mm | -3.14 | 0.25 | 0.3 | 0.25 | -0.06 |
| UV | 2 | 4.9 | 0.25 | 1.57 | 3.85 |
|  | 1 | 5.2 | 0.25 | 1.57 | 2.04 |
| Salida | 2 | 2.1 | 0.3 | 2.74 | 3.45 |
|  | 1 | 1.19 | 0.3 | 2.74 | 0.98 |
|  | 1 | 1.19 | 0.3 | 1.72 | 0.61 |
| a deducir: |  |  |  |  |  |
| Ø 500 mm | -6.28 | 0.25 | 0.3 | 0.25 | -0.12 |
| A. by-pass | 2 | 1.5 | 0.25 | 2.8 | 2.10 |
|  | 2 | 1 | 0.25 | 2.8 | 1.40 |
| a deducir: |  |  |  |  |  |
| Ø 700 mm | -6.28 | 0.35 | 0.25 | 0.35 | -0.19 |
| Ø 500 mm | -3.14 | 0.25 | 0.25 | 0.25 | -0.05 |
| PILARES |  |  |  |  |  |
| UV | 4 | 0.3 | 0.3 | 1.37 | 0.49 |
| Total |  |  |  |  | 52.16 |

**P4ETT-004E-E1** m² Encof/desenc. Cimientos OCULTOS
29.78 m² × 13.55 (14.36 con costes indirectos) = 427.64

| Medición | Uds. | Largo | Alto | Parcial |
|---|---|---|---|---|
| CIMENTACIÓN |  |  |  |  |
| Entrada | 2 | 2.7 | 0.4 | 2.16 |
|  | 2 | 9.25 | 0.4 | 7.40 |
| Tamiz | 2 | 5.47 | 0.45 | 4.92 |
|  | 2 | 0.94 | 0.3 | 0.56 |
|  | 2 | 2.75 | 0.3 | 1.65 |
| UV | 2 | 4.64 | 0.3 | 2.78 |
| Salida | 2 | 2.7 | 0.4 | 2.16 |
|  | 2 | 2.39 | 0.4 | 1.91 |
| A. by-pass | 4 | 2 | 0.3 | 2.40 |
| Zapatas losa | 16 | 0.8 | 0.3 | 3.84 |
| Total |  |  |  | 29.78 |

**P4ETT-004A-E2** m² Encof/desenc. muros y paramentos RECTOS y VISTOS
409.45 m² × 20.86 (22.11 con costes indirectos) = 9052.94

| Medición | Uds. | Largo | Ancho | Alto | Parcial |
|---|---|---|---|---|---|
| MUROS |  |  |  |  |  |
| Entrada | 4 | 2.1 |  | 3.77 | 31.67 |
|  | 4 | 8.05 |  | 3.77 | 121.39 |
| compuertas | 2 | 0.8 | 0.3 |  | 0.48 |
|  | 4 |  | 0.3 | 0.6 | 0.72 |
| Tamiz | 6 | 5.47 |  | 2.25 | 73.85 |
| vertederos | 4 | 3 |  | 1.15 | 13.80 |
|  | 4 | 0.8 |  | 2.4 | 7.68 |
|  | 4 | 2.75 |  | 2.4 | 26.40 |
| UV | 4 | 4.9 |  | 1.57 | 30.77 |
|  | 2 | 5.2 |  | 1.57 | 16.33 |
| Salida | 4 | 2.1 |  | 2.74 | 23.02 |
|  | 2 | 1.19 |  | 2.74 | 6.52 |
|  | 2 | 1.19 |  | 1.72 | 4.09 |
| A. by-pass | 4 | 1.5 |  | 2.8 | 16.80 |
|  | 4 | 1 |  | 2.8 | 11.20 |
| PILARES |  |  |  |  |  |
| UV | 16 | 0.3 |  | 1.37 | 6.58 |
| LOSAS |  |  |  |  |  |
| Plataformas | 2 | 7.39 |  |  | 14.78 |
|  | 2 | 7.42 |  | 0.2 | 2.97 |
|  | 2 | 1 |  | 0.2 | 0.40 |
| Total |  |  |  |  | 409.45 |

**P4ETT-002** kg Acero B-500-S
7491.95 kg × 1.32 (1.4 con costes indirectos) = 10488.73

| Medición | Uds. | Largo | Ancho | Parcial |
|---|---|---|---|---|
| Soleras (e=0,45 m) | 1 | 17.85 | 70 | 1249.50 |
| Soleras (e=0,40 m) | 1 | 12.57 | 75 | 942.75 |
| Soleras (e=0,30 m) | 1 | 8.85 | 90 | 796.50 |
| Muros | 1 | 51.67 | 80 | 4133.60 |
| Losas | 1 | 2.96 | 105 | 310.80 |
| Pilares | 1 | 0.49 | 120 | 58.80 |
| Total |  |  |  | 7491.95 |

**P41ETT-001** kg Acero laminado S-275Jr + pintura epoxy+pintura ignófuga
1649.99 kg × 1.87 (1.98 con costes indirectos) = 3266.98

| Medición | Uds. | Largo | Ancho | Parcial |
|---|---|---|---|---|
| Estructura polipasto | 4 | 3.3 | 61.3 | 809.16 |
|  | 2 | 3.5 | 22.4 | 156.80 |
|  | 2 | 3.84 | 22.4 | 172.03 |
|  | 1 | 5 | 22.4 | 112.00 |
| Varios | 1 | 400 |  | 400.00 |
| Total |  |  |  | 1649.99 |

**P4JTAPVC200** m Junta elastomérica de estanqueidad PVC 200
124.57 m × 4.73 (5.01 con costes indirectos) = 624.10

| Medición | Uds. | Largo | Alto | Parcial |
|---|---|---|---|---|
| Entrada | 2 | 2.1 |  | 4.20 |
|  | 2 | 8.05 |  | 16.10 |
|  | 4 |  | 3.77 | 15.08 |
| Tamiz | 3 | 5.47 |  | 16.41 |
| vertederos | 1 | 3 |  | 3.00 |
|  | 2 |  | 2.25 | 4.50 |
|  | 2 | 0.8 |  | 1.60 |
|  | 2 | 2.75 |  | 5.50 |
|  | 4 |  | 2.4 | 9.60 |
| UV | 2 | 4.9 |  | 9.80 |
|  | 1 | 5.2 |  | 5.20 |
| Salida | 2 | 2.1 |  | 4.20 |
|  | 2 | 1.19 |  | 2.38 |
|  | 4 |  | 2.7 | 10.80 |
| A. by-pass | 2 | 1.5 |  | 3.00 |
|  | 2 | 1 |  | 2.00 |
|  | 4 |  | 2.8 | 11.20 |
| Total |  |  |  | 124.57 |

**P3LAM1** m² Imperm. muros+Lámina dren PE+Geotex 200 g
66.06 m² × 10.67 (11.31 con costes indirectos) = 747.14

| Medición | Uds. | Largo | Alto | Parcial |
|---|---|---|---|---|
| MUROS |  |  |  |  |
| Entrada | 2 | 2.1 | 1.7 | 7.14 |
|  | 2 | 8.65 | 1.7 | 29.41 |
| Tamiz | 2 | 5.47 | 0.18 | 1.97 |
|  | 2 | 0.94 | 0.33 | 0.62 |
|  | 2 | 2.75 | 0.33 | 1.82 |
| UV | 2 | 4.9 | 0.33 | 3.23 |
| Salida | 2 | 2.1 | 1.5 | 6.30 |
|  | 2 | 1.79 | 1.5 | 5.37 |
| A. by-pass | 4 | 1.5 | 1.7 | 10.20 |
| Total |  |  |  | 66.06 |

**P41ESC4** m Escalera peldaño inclinada PRFV 1.0m ancho
6.8 m × 294.75 (312.44 con costes indirectos) = 2124.59

| Medición | Uds. | Largo | Ancho | Parcial |
|---|---|---|---|---|
| Accesos | 1 | 4 | 1 | 4.00 |
|  | 1 | 2.8 | 1 | 2.80 |
| Total |  |  |  | 6.8 |

**P41BARAND04** m Barandilla normalizada PRFV
50.9 m × 93.43 (99.04 con costes indirectos) = 5041.14

| Medición | Uds. | Largo | Parcial |
|---|---|---|---|
| Plataforma superior | 1 | 19 | 19.00 |
|  | 1 | 13.4 | 13.40 |
| Plataforma inferior | 1 | 12 | 12.00 |
|  | 1 | 6.5 | 6.50 |
| Total |  |  | 50.9 |

**P41TRAM_003B** m² Tramex PRFV 400kg/m2 PRFV (8x8x30)
60.98 m² × 71.68 (75.98 con costes indirectos) = 4633.26

| Medición | Uds. | Largo | Ancho | Parcial |
|---|---|---|---|---|
| Entrada | 1 | 1.6 | 8.15 | 13.04 |
| Tamiz | 1 | 44.94 |  | 44.94 |
|  | -1 | 2.8 | 2.2 | -6.16 |
| UV | 2 | 5.15 | 0.57 | 5.87 |
| Salida | 1 | 1.6 | 1.3 | 2.08 |
| A. by-pass | 1 | 1.1 | 1.1 | 1.21 |
| Total |  |  |  | 60.98 |

#### A2.01.15 Depósito de agua regenerada (08/02/2008)
Importe: 188325.19

**P1MT03B1K** m³ Excavación localizadas en EDAR+Tte vertedero
2770.5 m³ × 3.81 (4.04 con costes indirectos) = 11192.82

| Medición | Uds. | Largo | Ancho | Alto | Parcial |
|---|---|---|---|---|---|
| Sala de válvulas | 1 | 9 | 20 | 5.95 | 1071.00 |
| Depósito | 1 | 16.5 | 20 | 5.15 | 1699.50 |
| Total |  |  |  |  | 2770.5 |

**P1MT04B** m³ Rellenos localizado con suelos proc. excav 150 mm 95%PN
681.94 m³ × 2.99 (3.17 con costes indirectos) = 2161.75

| Medición | Uds. | Largo | Ancho | Alto | Parcial |
|---|---|---|---|---|---|
| Excavación | 1 | 2770.5 |  |  | 2770.500 |
| a deducir: |  |  |  |  |  |
| Sala de válvulas | -1 | 6.85 | 17.85 | 1.2 | -146.727 |
|  | -1 | 6.4 | 16.95 | 4.74 | -514.195 |
| Depósito | -1 | 16.5 | 17.85 | 1.2 | -353.430 |
|  | -1 | 16.05 | 16.95 | 3.94 | -1071.867 |
| vaciados | -2 | 1.3 | 1.8 | 0.5 | -2.340 |
| Total |  |  |  |  | 681.94 |

**P1MT08GTX-002** m² Geotextil Geotesant-295gr/m2
416.8 m² × 1.69 (1.79 con costes indirectos) = 746.07

| Medición | Uds. | Largo | Ancho | Parcial |
|---|---|---|---|---|
| Sala de válvulas | 1 | 6.85 | 17.85 | 122.27 |
| Depósito | 1 | 16.5 | 17.85 | 294.53 |
| Total |  |  |  | 416.8 |

**P1MT04D** m³ Rellenos localizado con material filtrante 40/80 95%PN
250.08 m³ × 11.03 (11.69 con costes indirectos) = 2923.44

| Medición | Uds. | Largo | Ancho | Alto | Parcial |
|---|---|---|---|---|---|
| Sala de válvulas | 1 | 6.85 | 17.85 | 0.6 | 73.36 |
| Depósito | 1 | 16.5 | 17.85 | 0.6 | 176.72 |
| Total |  |  |  |  | 250.08 |

**P4HG-002A** m³ Hormigón HL-150/P/20 Elementos horizontales y verticales
41.68 m³ × 46.19 (48.96 con costes indirectos) = 2040.65

| Medición | Uds. | Largo | Ancho | Alto | Parcial |
|---|---|---|---|---|---|
| Sala de válvulas | 1 | 6.85 | 17.85 | 0.1 | 12.23 |
| Depósito | 1 | 16.5 | 17.85 | 0.1 | 29.45 |
| Total |  |  |  |  | 41.68 |

**P4HG-002B** m³ Hormigón HM-20/B/20/IIa Elementos horizontales y verticales
0.59 m³ × 55.85 (59.2 con costes indirectos) = 34.93

| Medición | Uds. | Largo | Ancho | Alto | Parcial |
|---|---|---|---|---|---|
| BANCADAS |  |  |  |  |  |
| Grupo de presión | 1 | 2.1 | 1.4 | 0.2 | 0.59 |
| Total |  |  |  |  | 0.59 |

**P4HG-004A2H** m³ Hormigón HA-30/B/20/IV+Qb+SR soleras, cimentaciones, forjados
222.56 m³ × 77.3 (81.94 con costes indirectos) = 18236.57

| Medición | Uds. | Largo | Ancho | Alto | Parcial |
|---|---|---|---|---|---|
| CIMENTACIÓN |  |  |  |  |  |
| Sala de válvulas | 1 | 6.85 | 17.85 | 0.5 | 61.14 |
| Depósito | 1 | 16.5 | 17.85 | 0.5 | 147.26 |
| LOSAS |  |  |  |  |  |
| Sala de válvulas | 1 | 5.5 | 16.05 | 0.2 | 17.66 |
| a deducir: |  |  |  |  |  |
| Claraboyas | -3 | 2 | 2 | 0.2 | -2.40 |
| Acceso | -1 | 5.5 | 1 | 0.2 | -1.10 |
| Total |  |  |  |  | 222.56 |

**P4HG-004A2V** m³ Hormigón HA-30/B/20/IV+Qb SR muros, alzados, pilares y vigas
248.63 m³ × 84.97 (90.07 con costes indirectos) = 22394.10

| Medición | Uds. | Largo | Ancho | Alto | Parcial |
|---|---|---|---|---|---|
| MUROS |  |  |  |  |  |
| Sala de valvulas | 2 | 5.5 | 0.45 | 4.94 | 24.45 |
|  | 1 | 16.95 | 0.45 | 4.94 | 37.68 |
|  | 1 | 16.95 | 0.45 | 5.8 | 44.24 |
| Depósito | 3 | 15.6 | 0.45 | 4.9 | 103.19 |
|  | 1 | 16.95 | 0.45 | 4.9 | 37.37 |
| vaciados | 4 | 1.3 | 0.5 | 0.5 | 1.30 |
|  | 2 | 0.8 | 0.5 | 0.5 | 0.40 |
| Total |  |  |  |  | 248.63 |

**P4ETT-002** kg Acero B-500-S
40535.5 kg × 1.32 (1.4 con costes indirectos) = 56749.70

| Medición | Uds. | Largo | Ancho | Parcial |
|---|---|---|---|---|
| Soleras de cimentación | 1 | 208.4 | 80 | 16672.00 |
| Muros | 1 | 248.63 | 90 | 22376.70 |
| Losas | 1 | 14.16 | 105 | 1486.80 |
| Total |  |  |  | 40535.5 |

**P41ETT-001** kg Acero laminado S-275Jr + pintura epoxy+pintura ignófuga
500 kg × 1.87 (1.98 con costes indirectos) = 990.00

| Medición | Uds. | Largo | Parcial |
|---|---|---|---|
| Varios | 1 | 500 | 500.00 |
| Total |  |  | 500 |

**P4ETT-004E-E1** m² Encof/desenc. Cimientos OCULTOS
64.43 m² × 13.55 (14.36 con costes indirectos) = 925.21

| Medición | Uds. | Largo | Alto | Parcial |
|---|---|---|---|---|
| CIMENTACIÓN |  |  |  |  |
| Sala de válvulas | 2 | 6.85 | 0.5 | 6.85 |
|  | 2 | 17.85 | 0.5 | 17.85 |
| Depósito | 2 | 16.5 | 0.5 | 16.50 |
|  | 2 | 17.85 | 0.5 | 17.85 |
| vaciados | 4 | 1.3 | 0.5 | 2.60 |
|  | 2 | 1.8 | 0.5 | 1.80 |
| BANCADAS |  |  |  |  |
| Grupo de presión | 1 | 2.1 | 0.2 | 0.42 |
|  | 2 | 1.4 | 0.2 | 0.56 |
| Total |  |  |  | 64.43 |

**P4ETT-004A-E2** m² Encof/desenc. muros y paramentos RECTOS y VISTOS
1193 m² × 20.86 (22.11 con costes indirectos) = 26377.23

| Medición | Uds. | Largo | Ancho | Alto | Parcial |
|---|---|---|---|---|---|
| MUROS |  |  |  |  |  |
| Sala de valvulas | 4 | 5.5 |  | 4.94 | 108.68 |
|  | 2 | 16.95 |  | 4.94 | 167.47 |
|  | 2 | 16.95 |  | 5.8 | 196.62 |
| Depósito | 6 | 15.6 |  | 4.9 | 458.64 |
|  | 2 | 16.95 |  | 4.9 | 166.11 |
| vaciados | 8 | 1.3 |  | 0.5 | 5.20 |
|  | 4 | 0.8 |  | 0.5 | 1.60 |
| LOSAS |  |  |  |  |  |
| Sala de válvulas | 1 | 5.5 | 15.05 |  | 82.78 |
| Claraboyas | 12 | 2 |  | 0.2 | 4.80 |
| Acceso | 1 | 5.5 |  | 0.2 | 1.10 |
| Total |  |  |  |  | 1193 |

**P4CIMBRA** m³ Aparente cimbra
392.35 m³ × 19.43 (20.6 con costes indirectos) = 8082.41

| Medición | Uds. | Largo | Ancho | Alto | Parcial |
|---|---|---|---|---|---|
| Sala de válvulas | 1 | 5.5 | 15.05 | 4.74 | 392.35 |
| Total |  |  |  |  | 392.35 |

**P4PALV20** m² Forjado losa alveolar. 0.20/1,2 m.+5c.compr.
253.5 m² × 45.73 (48.47 con costes indirectos) = 12287.15

| Medición | Uds. | Largo | Ancho | Parcial |
|---|---|---|---|---|
| Depósitos | 1 | 15.6 | 16.25 | 253.50 |
| Total |  |  |  | 253.5 |

**P4JTAPVC200** m Junta elastomérica de estanqueidad PVC 200
149.65 m × 4.73 (5.01 con costes indirectos) = 749.75

| Medición | Uds. | Largo | Alto | Parcial |
|---|---|---|---|---|
| MUROS |  |  |  |  |
| Sala de valvulas | 2 | 5.5 |  | 11.00 |
|  | 1 | 16.95 |  | 16.95 |
|  | 1 | 16.95 |  | 16.95 |
|  | 2 |  | 4.9 | 9.80 |
|  | 2 |  | 5.8 | 11.60 |
| Depósito | 3 | 15.6 |  | 46.80 |
|  | 1 | 16.95 |  | 16.95 |
|  | 4 |  | 4.9 | 19.60 |
| Total |  |  |  | 149.65 |

**P3LAM1** m² Imperm. muros+Lámina dren PE+Geotex 200 g
359.6 m² × 10.67 (11.31 con costes indirectos) = 4067.08

| Medición | Uds. | Largo | Alto | Parcial |
|---|---|---|---|---|
| MUROS |  |  |  |  |
| Sala de valvulas | 2 | 6.4 | 4.84 | 61.95 |
|  | 2 | 16.95 | 4.84 | 164.08 |
| Depósito | 2 | 16.95 | 3.94 | 133.57 |
| Total |  |  |  | 359.6 |

**P41BARAND04** m Barandilla normalizada PRFV
65.65 m × 93.43 (99.04 con costes indirectos) = 6501.98

| Medición | Uds. | Largo | Parcial |
|---|---|---|---|
| Depósito | 1 | 65.65 | 65.65 |
| Total |  |  | 65.65 |

**P41ESC4** m Escalera peldaño inclinada PRFV 1.0m ancho
16.2 m × 294.75 (312.44 con costes indirectos) = 5061.53

| Medición | Uds. | Largo | Ancho | Parcial |
|---|---|---|---|---|
| Acceso depósito | 1 | 2.2 | 1 | 2.20 |
| Sala de valvulas | 1 | 14 | 1 | 14.00 |
| Total |  |  |  | 16.2 |

**P41ESC5** m Escalera vertical tipo barco PRFV de 500 mm de ancho
9.8 m × 135.42 (143.55 con costes indirectos) = 1406.79

| Medición | Uds. | Largo | Parcial |
|---|---|---|---|
| Depósitos | 2 | 4.9 | 9.80 |
| Total |  |  | 9.8 |

**P3EDIF007** m² Claraboya PMMA parabólica+cerrajería aluminio
3 m² × 178.13 (188.82 con costes indirectos) = 566.46

| Medición | Uds. | Parcial |
|---|---|---|
| Sala de válvulas | 3 | 3.00 |
| Total |  | 3 |

**POC0004** ud Acceso personal estructura policarbonato/PRFV
1 ud × 4189.13 (4440.48 con costes indirectos) = 4440.48

| Medición | Uds. | Parcial |
|---|---|---|
| Sala de valvulas | 1 | 1.00 |
| Total |  | 1 |

**P41TRAM_003C** m² Tapa ciega registrable 1000kg/m2 PRFV+antideslizante
2.42 m² × 151.68 (160.78 con costes indirectos) = 389.09

| Medición | Uds. | Largo | Ancho | Parcial |
|---|---|---|---|---|
| Accesos depósitos | 2 | 1.1 | 1.1 | 2.42 |
| Total |  |  |  | 2.42 |

#### A2.01.16 Obra de salida (08/02/2008)
Importe: 8085.99

**P1MT03B1K** m³ Excavación localizadas en EDAR+Tte vertedero
75.6 m³ × 3.81 (4.04 con costes indirectos) = 305.42

| Medición | Uds. | Largo | Ancho | Alto | Parcial |
|---|---|---|---|---|---|
| Obra de salida | 1 | 7 | 4 | 2.7 | 75.60 |
| Total |  |  |  |  | 75.6 |

**P1MT04B** m³ Rellenos localizado con suelos proc. excav 150 mm 95%PN
48.55 m³ × 2.99 (3.17 con costes indirectos) = 153.90

| Medición | Uds. | Largo | Ancho | Parcial |
|---|---|---|---|---|
| Excavación | 1 | 75.6 |  | 75.60 |
| a deducir: |  |  |  |  |
| Cimentación | -2 | 6.06 | 1 | -12.12 |
| Obra de salida | -2 | 3.99 | 1.7 | -13.57 |
|  | -1 | 0.68 | 2 | -1.36 |
| Total |  |  |  | 48.55 |

**P1MT08GTX-002** m² Geotextil Geotesant-295gr/m2
16.3 m² × 1.69 (1.79 con costes indirectos) = 29.18

| Medición | Uds. | Largo | Ancho | Parcial |
|---|---|---|---|---|
| CIMENTACIÓN |  |  |  |  |
| Entrada y salida | 2 | 1 | 1.9 | 3.80 |
|  | 2 | 1.4 | 2.9 | 8.12 |
| Losa intermedia | 1 | 1.75 | 2.5 | 4.38 |
| Total |  |  |  | 16.3 |

**P1MT04D** m³ Rellenos localizado con material filtrante 40/80 95%PN
9.78 m³ × 11.03 (11.69 con costes indirectos) = 114.33

| Medición | Uds. | Largo | Ancho | Alto | Parcial |
|---|---|---|---|---|---|
| CIMENTACIÓN |  |  |  |  |  |
| Entrada y salida | 2 | 1 | 1.9 | 0.6 | 2.28 |
|  | 2 | 1.4 | 2.9 | 0.6 | 4.87 |
| Losa intermedia | 1 | 1.75 | 2.5 | 0.6 | 2.63 |
| Total |  |  |  |  | 9.78 |

**P4HG-002A** m³ Hormigón HL-150/P/20 Elementos horizontales y verticales
1.63 m³ × 46.19 (48.96 con costes indirectos) = 79.80

| Medición | Uds. | Largo | Ancho | Alto | Parcial |
|---|---|---|---|---|---|
| CIMENTACIÓN |  |  |  |  |  |
| Entrada y salida | 2 | 1 | 1.9 | 0.1 | 0.38 |
|  | 2 | 1.4 | 2.9 | 0.1 | 0.81 |
| Losa intermedia | 1 | 1.75 | 2.5 | 0.1 | 0.44 |
| Total |  |  |  |  | 1.63 |

**P4HG-004A2H** m³ Hormigón HA-30/B/20/IV+Qb+SR soleras, cimentaciones, forjados
4.89 m³ × 77.3 (81.94 con costes indirectos) = 400.69

| Medición | Uds. | Largo | Ancho | Alto | Parcial |
|---|---|---|---|---|---|
| CIMENTACIÓN |  |  |  |  |  |
| Entrada y salida | 2 | 1 | 1.9 | 0.3 | 1.14 |
|  | 2 | 1.4 | 2.9 | 0.3 | 2.44 |
| Losa intermedia | 1 | 1.75 | 2.5 | 0.3 | 1.31 |
| Total |  |  |  |  | 4.89 |

**P4HG-004A2V** m³ Hormigón HA-30/B/20/IV+Qb SR muros, alzados, pilares y vigas
12.76 m³ × 84.97 (90.07 con costes indirectos) = 1149.29

| Medición | Uds. | Largo | Ancho | Alto | Parcial |
|---|---|---|---|---|---|
| MUROS |  |  |  |  |  |
| Entrada y salida | 2 | 1.5 | 0.25 | 3.33 | 2.50 |
|  | 4 | 0.75 | 0.25 | 3.33 | 2.50 |
|  | 4 | 0.5 | 0.25 | 3.33 | 1.67 |
|  | 4 | 1 | 0.25 | 3.33 | 3.33 |
| a deducir: |  |  |  |  |  |
| Ø 700 mm | -6.28 | 0.35 | 0.3 | 0.35 | -0.23 |
| Parte central | 1 | 2 | 0.25 | 2.52 | 1.26 |
|  | 1 | 2 | 0.25 | 1.37 | 0.69 |
|  | 2 | 1.5 | 0.25 | 1.39 | 1.04 |
| Total |  |  |  |  | 12.76 |

**P4ETT-004E-E1** m² Encof/desenc. Cimientos OCULTOS
7.41 m² × 13.55 (14.36 con costes indirectos) = 106.41

| Medición | Uds. | Largo | Alto | Parcial |
|---|---|---|---|---|
| CIMENTACIÓN |  |  |  |  |
| Entrada y salida | 4 | 1 | 0.3 | 1.20 |
|  | 2 | 1.9 | 0.3 | 1.14 |
|  | 4 | 0.5 | 0.3 | 0.60 |
|  | 4 | 1.4 | 0.3 | 1.68 |
|  | 2 | 2.9 | 0.3 | 1.74 |
| Losa intermedia | 2 | 1.75 | 0.3 | 1.05 |
| Total |  |  |  | 7.41 |

**P4ETT-004A-E2** m² Encof/desenc. muros y paramentos RECTOS y VISTOS
103.82 m² × 20.86 (22.11 con costes indirectos) = 2295.46

| Medición | Uds. | Largo | Alto | Parcial |
|---|---|---|---|---|
| MUROS |  |  |  |  |
| Entrada y salida | 4 | 1.5 | 3.33 | 19.98 |
|  | 8 | 0.75 | 3.33 | 19.98 |
|  | 8 | 0.5 | 3.33 | 13.32 |
|  | 8 | 1 | 3.33 | 26.64 |
| Parte central | 2 | 2 | 2.52 | 10.08 |
|  | 2 | 2 | 1.37 | 5.48 |
|  | 4 | 1.5 | 1.39 | 8.34 |
| Total |  |  |  | 103.82 |

**P4ETT-002** kg Acero B-500-S
1627.85 kg × 1.32 (1.4 con costes indirectos) = 2278.99

| Medición | Uds. | Largo | Ancho | Parcial |
|---|---|---|---|---|
| Soleras de cimentación | 1 | 4.89 | 85 | 415.65 |
| Muros | 1 | 12.76 | 95 | 1212.20 |
| Total |  |  |  | 1627.85 |

**P41ETT-001** kg Acero laminado S-275Jr + pintura epoxy+pintura ignófuga
200 kg × 1.87 (1.98 con costes indirectos) = 396.00

| Medición | Uds. | Largo | Parcial |
|---|---|---|---|
| Varios | 1 | 200 | 200.00 |
| Total |  |  | 200 |

**P3LAM1** m² Imperm. muros+Lámina dren PE+Geotex 200 g
27.94 m² × 10.67 (11.31 con costes indirectos) = 316.00

| Medición | Uds. | Largo | Alto | Parcial |
|---|---|---|---|---|
| MUROS |  |  |  |  |
| Entrada y salida | 2 | 1.5 | 1.7 | 5.10 |
|  | 4 | 1 | 1.7 | 6.80 |
|  | 4 | 0.5 | 1.7 | 3.40 |
|  | 4 | 1 | 1.7 | 6.80 |
| Parte central | 1 | 2 | 1.7 | 3.40 |
|  | 1 | 2 | 1.22 | 2.44 |
| Total |  |  |  | 27.94 |

**P4JTAPVC200** m Junta elastomérica de estanqueidad PVC 200
66.7 m × 4.73 (5.01 con costes indirectos) = 334.17

| Medición | Uds. | Largo | Alto | Parcial |
|---|---|---|---|---|
| Entrada y salida | 2 | 1.5 |  | 3.00 |
|  | 4 | 0.75 |  | 3.00 |
|  | 4 | 0.5 |  | 2.00 |
|  | 4 | 1 |  | 4.00 |
|  | 12 |  | 3.3 | 39.60 |
| Parte central | 1 | 2 |  | 2.00 |
|  | 1 | 2 |  | 2.00 |
|  | 2 | 1.75 |  | 3.50 |
|  | 2 |  | 2.5 | 5.00 |
|  | 2 |  | 1.3 | 2.60 |
| Total |  |  |  | 66.7 |

**P3EDIFPAV10** m2 Alicatado azulejo 1ª
3.5 m2 × 34.06 (36.1 con costes indirectos) = 126.35

| Medición | Uds. | Largo | Ancho | Parcial |
|---|---|---|---|---|
| Decoración | 1 | 1.75 | 2 | 3.50 |
| Total |  |  |  | 3.5 |

#### A2.01.17 Bombeo de recirculación de fangos (19/11/1998)
Importe: 133655.86

**P1MT03B1K** m³ Excavación localizadas en EDAR+Tte vertedero
1148.2 m³ × 3.81 (4.04 con costes indirectos) = 4638.73

| Medición | Uds. | Largo | Ancho | Alto | Parcial |
|---|---|---|---|---|---|
| Cimentación | 1 | 12 | 16 | 5.85 | 1123.20 |
| A. vaciados | 1 | 5 | 5 | 1 | 25.00 |
| Total |  |  |  |  | 1148.2 |

**P1MT04B** m³ Rellenos localizado con suelos proc. excav 150 mm 95%PN
397.37 m³ × 2.99 (3.17 con costes indirectos) = 1259.66

| Medición | Uds. | Largo | Ancho | Alto | Parcial |
|---|---|---|---|---|---|
| Excavación | 1 | 1148.2 |  |  | 1148.20 |
| a deducir: |  |  |  |  |  |
| Bombeo de vaciados | -1 | 4.1 | 4.1 | 1.2 | -20.17 |
|  | -1 | 3.3 | 3.3 | 5.65 | -61.53 |
| Bombeo flotantes | -1 | 1.5 | 3.3 | 1.2 | -5.94 |
|  | -1 | 1.5 | 2.9 | 2.3 | -10.01 |
| Bombeos recirculacion de fangos | -1 | 3.7 | 10.6 | 1.2 | -47.06 |
|  | -1 | 3.3 | 10.2 | 4.65 | -156.52 |
| Bombeo espesador de fangos | -1 | 1.5 | 11.4 | 1.2 | -20.52 |
|  | -1 | 1.5 | 11 | 4.65 | -76.73 |
| Sotano | -1 | 4.7 | 10.6 | 1.2 | -59.78 |
|  | -1 | 4.3 | 10.2 | 4.65 | -203.95 |
|  | -1 | 5.1 | 3.7 | 1.2 | -22.64 |
|  | -1 | 4.3 | 3.3 | 4.65 | -65.98 |
| Total |  |  |  |  | 397.37 |

**P1MT08GTX-002** m² Geotextil Geotesant-295gr/m2
146.77 m² × 1.69 (1.79 con costes indirectos) = 262.72

| Medición | Uds. | Largo | Ancho | Parcial |
|---|---|---|---|---|
| Bombeo de vaciados | 1 | 4.1 | 4.1 | 16.81 |
| Bombeo flotantes | 1 | 1.5 | 3.3 | 4.95 |
| Bombeos recirculacion de fangos | 1 | 3.7 | 10.6 | 39.22 |
| Bombeo espesador de fangos | 1 | 1.5 | 11.4 | 17.10 |
| Sotano | 1 | 4.7 | 10.6 | 49.82 |
|  | 1 | 5.1 | 3.7 | 18.87 |
| Total |  |  |  | 146.77 |

**P1MT04D** m³ Rellenos localizado con material filtrante 40/80 95%PN
88.06 m³ × 11.03 (11.69 con costes indirectos) = 1029.42

| Medición | Uds. | Largo | Ancho | Alto | Parcial |
|---|---|---|---|---|---|
| Bombeo de vaciados | 1 | 4.1 | 4.1 | 0.6 | 10.09 |
| Bombeo flotantes | 1 | 1.5 | 3.3 | 0.6 | 2.97 |
| Bombeos recirculacion de fangos | 1 | 3.7 | 10.6 | 0.6 | 23.53 |
| Bombeo espesador de fangos | 1 | 1.5 | 11.4 | 0.6 | 10.26 |
| Sotano | 1 | 4.7 | 10.6 | 0.6 | 29.89 |
|  | 1 | 5.1 | 3.7 | 0.6 | 11.32 |
| Total |  |  |  |  | 88.06 |

**P4HG-002A** m³ Hormigón HL-150/P/20 Elementos horizontales y verticales
14.68 m³ × 46.19 (48.96 con costes indirectos) = 718.73

| Medición | Uds. | Largo | Ancho | Alto | Parcial |
|---|---|---|---|---|---|
| Bombeo de vaciados | 1 | 4.1 | 4.1 | 0.1 | 1.68 |
| Bombeo flotantes | 1 | 1.5 | 3.3 | 0.1 | 0.50 |
| Bombeos recirculacion de fangos | 1 | 3.7 | 10.6 | 0.1 | 3.92 |
| Bombeo espesador de fangos | 1 | 1.5 | 11.4 | 0.1 | 1.71 |
| Sotano | 1 | 4.7 | 10.6 | 0.1 | 4.98 |
|  | 1 | 5.1 | 3.7 | 0.1 | 1.89 |
| Total |  |  |  |  | 14.68 |

**P4HG-002B** m³ Hormigón HM-20/B/20/IIa Elementos horizontales y verticales
3.34 m³ × 55.85 (59.2 con costes indirectos) = 197.73

| Medición | Uds. | Largo | Ancho | Alto | Parcial |
|---|---|---|---|---|---|
| Bombeo de vaciados | 2 | 2.5 | 0.3 | 0.15 | 0.23 |
|  | 1 | 1.9 | 0.8 | 0.15 | 0.23 |
|  | 1 | 1.9 | 0.3 | 0.15 | 0.09 |
| Bombeo flotantes | 1 | 2.5 | 0.5 | 0.15 | 0.19 |
|  | 1 | 2.5 | 0.3 | 0.15 | 0.11 |
|  | 2 | 0.7 | 0.3 | 0.15 | 0.06 |
| Bombeos recirculacion de fangos | 6 | 2.5 | 0.3 | 0.15 | 0.68 |
|  | 3 | 2.4 | 0.3 | 0.15 | 0.32 |
|  | 3 | 2.4 | 0.75 | 0.15 | 0.81 |
| Bombeo espesador de fangos | 1 | 4.6 | 0.5 | 0.15 | 0.35 |
|  | 1 | 4.6 | 0.3 | 0.15 | 0.21 |
|  | 2 | 0.7 | 0.3 | 0.15 | 0.06 |
| Total |  |  |  |  | 3.34 |

**P4HG-004A2H** m³ Hormigón HA-30/B/20/IV+Qb+SR soleras, cimentaciones, forjados
86.14 m³ × 77.3 (81.94 con costes indirectos) = 7058.31

| Medición | Uds. | Largo | Ancho | Alto | Parcial |
|---|---|---|---|---|---|
| CIMENTACIÓN |  |  |  |  |  |
| Bombeo de vaciados | 1 | 4.1 | 4.1 | 0.5 | 8.41 |
| Bombeo flotantes | 1 | 1.5 | 3.3 | 0.5 | 2.48 |
| Bombeos recirculacion de fangos | 1 | 3.7 | 10.6 | 0.5 | 19.61 |
| Bombeo espesador de fangos | 1 | 1.5 | 11.4 | 0.5 | 8.55 |
| Sotano | 1 | 4.7 | 10.6 | 0.5 | 24.91 |
|  | 1 | 5.1 | 3.7 | 0.5 | 9.44 |
| LOSAS |  |  |  |  |  |
| Bombeo de vaciados | 1 | 2.5 | 2.5 | 0.2 | 1.25 |
| a deducir |  |  |  |  |  |
| acceso | -1 | 0.8 | 0.8 | 0.2 | -0.13 |
| huecos bombas | -2 | 0.8 | 0.6 | 0.2 | -0.19 |
| Bombeo flotantes | 1 | 2.5 | 1.5 | 0.2 | 0.75 |
| a deducir |  |  |  |  |  |
| acceso | -1 | 0.8 | 1.1 | 0.2 | -0.18 |
| hueco bomba | -1 | 0.8 | 0.6 | 0.2 | -0.10 |
| Bombeos recirculacion de fangos | 3 | 2.5 | 3 | 0.2 | 4.50 |
| a deducir |  |  |  |  |  |
| acceso y hueco bombas | -3 | 1.5 | 3 | 0.2 | -2.70 |
| Bombeo espesador de fangos | 1 | 1.5 | 5.2 | 0.2 | 1.56 |
| a deducir |  |  |  |  |  |
| acceso | -1 | 0.8 | 0.8 | 0.2 | -0.13 |
| huecos bombas | -3 | 0.8 | 0.6 | 0.2 | -0.29 |
| Sotano | 3 | 1.9 | 1.9 | 0.2 | 2.17 |
|  | 1 | 3.5 | 12.7 | 0.2 | 8.89 |
| a deducir: |  |  |  |  |  |
| claraboyas | -2 | 2 | 2 | 0.2 | -1.60 |
| acceso a sotano | -1 | 2.8 | 1 | 0.2 | -0.56 |
|  | -1 | 2.5 | 1 | 0.2 | -0.50 |
| Total |  |  |  |  | 86.14 |

**P4HG-004A2V** m³ Hormigón HA-30/B/20/IV+Qb SR muros, alzados, pilares y vigas
196.5 m³ × 84.97 (90.07 con costes indirectos) = 17698.76

| Medición | Uds. | Largo | Ancho | Alto | Parcial |
|---|---|---|---|---|---|
| Bombeo de vaciados | 2 | 3.3 | 0.4 | 7.82 | 20.64 |
|  | 2 | 2.5 | 0.4 | 7.82 | 15.64 |
| Bombeos recirculacion de fangos | 2 | 10.2 | 0.4 | 6.82 | 55.65 |
|  | 3 | 2.5 | 0.4 | 6.82 | 20.46 |
| compuertas | -3 | 0.5 | 0.4 | 0.5 | -0.30 |
| Bombeo espesador de fangos | 1 | 6 | 0.4 | 6.82 | 16.37 |
|  | 2 | 1.5 | 0.4 | 6.82 | 8.18 |
| Sotano | 1 | 5.4 | 0.4 | 4.75 | 10.26 |
|  | 1 | 13.5 | 0.4 | 4.75 | 25.65 |
|  | 1 | 3.5 | 0.4 | 4.75 | 6.65 |
|  | 1 | 3.3 | 0.4 | 6.82 | 9.00 |
|  | 1 | 1.5 | 0.4 | 6.82 | 4.09 |
| bomba de achique | 2 | 1.6 | 0.4 | 0.8 | 1.02 |
|  | 2 | 0.8 | 0.4 | 0.8 | 0.51 |
| Bombeo flotantes | 1 | 1.5 | 0.4 | 4.47 | 2.68 |
| Total |  |  |  |  | 196.5 |

**P4ETT-004E-E1** m² Encof/desenc. Cimientos OCULTOS
29.65 m² × 13.55 (14.36 con costes indirectos) = 425.77

| Medición | Uds. | Largo | Alto | Parcial |
|---|---|---|---|---|
| Bombeo de vaciados | 4 | 4.1 | 0.5 | 8.20 |
| Bombeo flotantes | 1 | 1.5 | 0.5 | 0.75 |
| Bombeos recirculacion de fangos | 1 | 3.7 | 0.5 | 1.85 |
|  | 1 | 10.6 | 0.5 | 5.30 |
| Bombeo espesador de fangos | 2 | 1.5 | 0.5 | 1.50 |
| Sotano | 1 | 4.7 | 0.5 | 2.35 |
|  | 1 | 14.3 | 0.5 | 7.15 |
|  | 1 | 5.1 | 0.5 | 2.55 |
| Total |  |  |  | 29.65 |

**P4ETT-004A-E2** m² Encof/desenc. muros y paramentos RECTOS y VISTOS
1091.79 m² × 20.86 (22.11 con costes indirectos) = 24139.48

| Medición | Uds. | Largo | Ancho | Alto | Parcial |
|---|---|---|---|---|---|
| MUROS |  |  |  |  |  |
| Bombeo de vaciados | 4 | 3.3 |  | 7.82 | 103.22 |
|  | 4 | 2.5 |  | 7.82 | 78.20 |
| Bombeos recirculacion de fangos | 4 | 10.2 |  | 6.82 | 278.26 |
|  | 6 | 2.5 |  | 6.82 | 102.30 |
| compuertas | 9 | 0.5 | 0.4 |  | 1.80 |
| Bombeo espesador de fangos | 2 | 6 |  | 6.82 | 81.84 |
|  | 4 | 1.5 |  | 6.82 | 40.92 |
| Sotano | 2 | 5.4 |  | 4.75 | 51.30 |
|  | 2 | 13.5 |  | 4.75 | 128.25 |
|  | 2 | 3.5 |  | 4.75 | 33.25 |
|  | 2 | 3.3 |  | 6.82 | 45.01 |
|  | 2 | 1.5 |  | 6.82 | 20.46 |
| bomba de achique | 4 | 1.6 |  | 0.8 | 5.12 |
|  | 4 | 0.8 |  | 0.8 | 2.56 |
| Bombeo flotantes | 2 | 1.5 |  | 4.47 | 13.41 |
| LOSAS |  |  |  |  |  |
| Bombeo de vaciados | 1 | 2.5 | 2.5 |  | 6.25 |
| acceso | 2 | 0.8 |  | 0.2 | 0.32 |
| huecos bombas | 4 | 0.8 |  | 0.2 | 0.64 |
|  | 4 | 0.6 |  | 0.2 | 0.48 |
| Bombeo flotantes | 1 | 2.5 | 1.5 |  | 3.75 |
| acceso | 1 | 0.8 |  | 0.2 | 0.16 |
|  | 2 | 1.1 |  | 0.2 | 0.44 |
| hueco bomba | 2 | 0.8 |  | 0.2 | 0.32 |
|  | 2 | 0.6 |  | 0.2 | 0.24 |
| Bombeos recirculacion de fangos | 3 | 2.5 | 3 |  | 22.50 |
| acceso y hueco bombas | 6 | 3 |  | 0.2 | 3.60 |
| Bombeo espesador de fangos | 1 | 1.5 | 5.2 |  | 7.80 |
| acceso | 2 | 0.8 |  | 0.2 | 0.32 |
| huecos bombas | 6 | 0.8 |  | 0.2 | 0.96 |
|  | 6 | 0.6 |  | 0.2 | 0.72 |
| Sotano | 2 | 1.9 | 1.9 |  | 7.22 |
|  | 1 | 3.5 | 12.7 |  | 44.45 |
| claraboyas | 8 | 2 |  | 0.2 | 3.20 |
| acceso a sotano | 1 | 2.8 |  | 0.2 | 0.56 |
|  | 1 | 3.5 |  | 0.2 | 0.70 |
|  | 2 | 1 |  | 0.2 | 0.40 |
|  | 1 | 2.5 |  | 0.2 | 0.50 |
|  | 1 | 1.8 |  | 0.2 | 0.36 |
| Total |  |  |  |  | 1091.79 |

**P4ETT-002** kg Acero B-500-S
26244.2 kg × 1.32 (1.4 con costes indirectos) = 36741.88

| Medición | Uds. | Largo | Ancho | Parcial |
|---|---|---|---|---|
| Losas de cimentación | 1 | 73.4 | 85 | 6239.00 |
| Muros | 1 | 196.5 | 95 | 18667.50 |
| Losas | 1 | 12.74 | 105 | 1337.70 |
| Total |  |  |  | 26244.2 |

**P41ETT-001** kg Acero laminado S-275Jr + pintura epoxy+pintura ignófuga
7106.8 kg × 1.87 (1.98 con costes indirectos) = 14071.46

| Medición | Uds. | Largo | Ancho | Parcial |
|---|---|---|---|---|
| Eje carril polipasto | 1 | 39 | 61.3 | 2390.70 |
| Pilares (HEA 240) | 11 | 5.5 | 60.3 | 3648.15 |
| Vigas (IPE120) | 1 | 3.2 | 30.7 | 98.24 |
|  | 3 | 5.1 | 30.7 | 469.71 |
| Varios | 1 | 500 |  | 500.00 |
| Total |  |  |  | 7106.8 |

**P4JTAPVC200** m Junta elastomérica de estanqueidad PVC 200
194.8 m × 4.73 (5.01 con costes indirectos) = 975.95

| Medición | Uds. | Largo | Alto | Parcial |
|---|---|---|---|---|
| Juntas húmedas |  |  |  |  |
| Bombeo de vaciados | 2 | 3.3 |  | 6.60 |
|  | 2 | 2.5 |  | 5.00 |
|  | 4 |  | 7.8 | 31.20 |
| Bombeos recirculacion de fangos | 2 | 10.2 |  | 20.40 |
|  | 3 | 2.5 |  | 7.50 |
|  | 6 |  | 6.8 | 40.80 |
| Bombeo espesador de fangos | 1 | 6 |  | 6.00 |
|  | 2 | 1.5 |  | 3.00 |
|  | 4 |  | 6.8 | 27.20 |
| Bombeo flotantes | 1 | 1.5 |  | 1.50 |
|  | 2 |  | 4.45 | 8.90 |
| Juntas secas |  |  |  |  |
| Sotano | 1 | 5.4 |  | 5.40 |
|  | 1 | 13.5 |  | 13.50 |
|  | 1 | 3.5 |  | 3.50 |
|  | 1 | 3.3 |  | 3.30 |
|  | 1 | 1.5 |  | 1.50 |
|  | 2 |  | 4.75 | 9.50 |
| Total |  |  |  | 194.8 |

**P3LAM1** m² Imperm. muros+Lámina dren PE+Geotex 200 g
213.27 m² × 10.67 (11.31 con costes indirectos) = 2412.08

| Medición | Uds. | Largo | Alto | Parcial |
|---|---|---|---|---|
| Bombeo de vaciados | 2 | 3.3 | 5.65 | 37.29 |
| Bombeos recirculacion de fangos | 1 | 10.2 | 4.65 | 47.43 |
|  | 1 | 3.3 | 4.65 | 15.35 |
| Sotano | 1 | 5.8 | 4.65 | 26.97 |
|  | 1 | 13.5 | 4.65 | 62.78 |
|  | 1 | 4.3 | 4.65 | 20.00 |
| Bombeo flotantes | 1 | 1.5 | 2.3 | 3.45 |
| Total |  |  |  | 213.27 |

**P5PAVPINT_002** m² Pavimento industrial antideslizante
51.03 m² × 58.74 (62.26 con costes indirectos) = 3177.13

| Medición | Uds. | Largo | Ancho | Parcial |
|---|---|---|---|---|
| Sotano | 1 | 12.7 | 3.5 | 44.45 |
|  | 2 | 1.9 | 1.9 | 7.22 |
| a deducir: |  |  |  |  |
| bomba de achique | -1 | 0.8 | 0.8 | -0.64 |
| Total |  |  |  | 51.03 |

**P41ESC4** m Escalera peldaño inclinada PRFV 1.0m ancho
16.8 m × 294.75 (312.44 con costes indirectos) = 5248.99

| Medición | Uds. | Largo | Ancho | Parcial |
|---|---|---|---|---|
| Escaleras exterior | 1 | 4.6 | 1 | 4.60 |
| Acceso sotano | 1 | 8.6 | 1 | 8.60 |
| Salva tubería | 1 | 3.6 | 1 | 3.60 |
| Total |  |  |  | 16.8 |

**P41BARAND04** m Barandilla normalizada PRFV
32.1 m × 93.43 (99.04 con costes indirectos) = 3179.18

| Medición | Uds. | Largo | Parcial |
|---|---|---|---|
| Zona superior | 1 | 20.2 | 20.20 |
|  | 1 | 11.9 | 11.90 |
| Total |  |  | 32.1 |

**P41TRAM_003B** m² Tramex PRFV 400kg/m2 PRFV (8x8x30)
0.81 m² × 71.68 (75.98 con costes indirectos) = 61.54

| Medición | Uds. | Largo | Ancho | Parcial |
|---|---|---|---|---|
| Bomba de achique | 1 | 0.9 | 0.9 | 0.81 |
| Total |  |  |  | 0.81 |

**P4PATE01** ud Pate polipropileno
121 ud × 4.57 (4.84 con costes indirectos) = 585.64

| Medición | Uds. | Largo | Parcial |
|---|---|---|---|
| Bombeo de vaciados | 1 | 24 | 24.00 |
| Bombeo recirculación fangos | 3 | 21 | 63.00 |
| Bombeo espesador | 1 | 21 | 21.00 |
| Bombeo de flotantes | 1 | 13 | 13.00 |
| Total |  |  | 121 |

**P41TRAM_003C** m² Tapa ciega registrable 1000kg/m2 PRFV+antideslizante
21.54 m² × 151.68 (160.78 con costes indirectos) = 3463.20

| Medición | Uds. | Largo | Ancho | Parcial |
|---|---|---|---|---|
| Bombeo de vaciados | 1 | 0.9 | 0.9 | 0.81 |
|  | 2 | 0.9 | 0.7 | 1.26 |
| Bombeo recirculación fangos | 3 | 3.1 | 1.6 | 14.88 |
| Bombeo espesador | 1 | 0.9 | 0.9 | 0.81 |
|  | 3 | 0.9 | 0.7 | 1.89 |
| Bombeo de flotantes | 1 | 1.2 | 0.9 | 1.08 |
|  | 1 | 0.9 | 0.9 | 0.81 |
| Total |  |  |  | 21.54 |

**REJLAM001** m2 Rejilla ventilación de lamas, acero galvanizado (29/06/2005)
1.6 m2 × 211.36 (224.04 con costes indirectos) = 358.46
Rejilla de ventilación formada por marco de perfil de acero galvanizado 40x20x1,5 mm y lamas plegadas de chapa lisa de 1,5 mm de espesor, incluso pequeño material, anclajes, desengrasado, aplicación de fondo de dos componentes tipo Washprimer o similar, y dos capas de esmalte, color a elegir por la Dirección Facultativa, recibido y colocación.

| Código | Ud | Descripción | Rendimiento | Precio | Importe |
|---|---|---|---|---|---|
| MAO-004 | h | Oficial 1ª | 4.8 | 17.53 | 84.14 |
| MAO-006 | h | Peón especialista | 4.8 | 16.72 | 80.26 |
| EMA220 | ML | Perfil chapa laminado en caliente 40x20x1,5 (material; 29/06/2005) | 4 | 1.58 | 6.32 |
| EMA221 | M2 | Chapa negra lisa 1,5 mm, galvanizada (material; 29/06/2005) | 2 | 12.66 | 25.32 |
| EMA223 | UD | p.p. pequeño material (electrodos, discos) (material; 04/07/2008) | 52 | 0.09 | 4.68 |
| EMA084 | M2 | Desengrasado e imprimación con washprimer o similar (material; 22/01/2007) | 1.05 | 2.24 | 2.35 |
| EMA085 | M2 | Aplicación de dos capas de esmalte (material; 22/01/2007) | 1.05 | 5.38 | 5.65 |
| MAT4MORTM40 | m³ | Mortero de cemento 1/6 M-40 | 0.015 | 36.87 | 0.55 |
| %MA | % | Herramienta, Pequeño material. (30/06/2005) | 1 % | 209.27 | 2.09 |
|  |  | Total |  |  | 211.36 |

| Medición | Uds. | Largo | Alto | Parcial |
|---|---|---|---|---|
| Rejillas | 2 | 2 | 0.4 | 1.60 |
| Total |  |  |  | 1.6 |

**POC0004** ud Acceso personal estructura policarbonato/PRFV
1 ud × 4189.13 (4440.48 con costes indirectos) = 4440.48

| Medición | Uds. | Parcial |
|---|---|---|
| Sotano | 1 | 1.00 |
| Total |  | 1 |

**P3EDIF007** m² Claraboya PMMA parabólica+cerrajería aluminio
8 m² × 178.13 (188.82 con costes indirectos) = 1510.56

| Medición | Uds. | Largo | Ancho | Parcial |
|---|---|---|---|---|
| Sotano | 2 | 2 | 2 | 8.00 |
| Total |  |  |  | 8 |

#### A2.01.18 Edificio de soplantes (19/11/1998)
Importe: 110513.63

**P1MT03B1K** m³ Excavación localizadas en EDAR+Tte vertedero
429.17 m³ × 3.81 (4.04 con costes indirectos) = 1733.85

| Medición | Uds. | Largo | Ancho | Alto | Parcial |
|---|---|---|---|---|---|
| Cimentación | 1 | 20 | 9 | 0.55 | 99.00 |
| Sala soplantes (+12,80 m) | 1 | 15 | 8.5 | 2.35 | 299.63 |
| Zapatas | 2 | 2.5 | 2.5 | 0.5 | 6.25 |
| Pozos de cimentación | 2 | 1.6 | 1.6 | 1.5 | 7.68 |
| Viga atado | 1 | 4 | 1.4 | 0.5 | 2.80 |
| Sala CE | 1 | 2.5 | 8.5 | 0.65 | 13.81 |
| Total |  |  |  |  | 429.17 |

**P1MT04B** m³ Rellenos localizado con suelos proc. excav 150 mm 95%PN
116.63 m³ × 2.99 (3.17 con costes indirectos) = 369.72

| Medición | Uds. | Largo | Ancho | Alto | Parcial |
|---|---|---|---|---|---|
| s/medición excvación | 1 | 429.17 |  |  | 429.170 |
| A deducir |  |  |  |  |  |
| Zapatas | -2 | 1.7 | 1.7 | 0.5 | -2.890 |
| Pozos de cimentación | -2 | 1.7 | 1.7 | 1.5 | -8.670 |
| Viga atado | -1 | 4.8 | 0.4 | 0.5 | -0.960 |
| Sala soplantes (+12,80 m) | -1 | 13.7 | 7.5 | 0.7 | -71.925 |
|  | -1 | 13.1 | 6.9 | 2.2 | -198.858 |
| Sala CCM | -1 | 2.5 | 6.9 | 1.2 | -20.700 |
| Solera (+15,10 m) | -1 | 2.25 | 6.9 | 0.55 | -8.539 |
| Total |  |  |  |  | 116.63 |

**P1MT08GTX-002** m² Geotextil Geotesant-295gr/m2
135.53 m² × 1.69 (1.79 con costes indirectos) = 242.60

| Medición | Uds. | Largo | Ancho | Parcial |
|---|---|---|---|---|
| CIMENTACIÓN |  |  |  |  |
| Sala soplantes (+12,80 m) | 1 | 13.7 | 7.5 | 102.75 |
| Sala CE | 1 | 2.5 | 6.9 | 17.25 |
| Solera (+15,10 m) | 1 | 2.25 | 6.9 | 15.53 |
| Total |  |  |  | 135.53 |

**P4HG-002F** m³ Hormigón HNE-150 y/o ciclópeo cruces arroyo
8.67 m³ × 31.13 (33 con costes indirectos) = 286.11

| Medición | Uds. | Largo | Ancho | Alto | Parcial |
|---|---|---|---|---|---|
| CIMENTACIÓN |  |  |  |  |  |
| Zapatas | 2 | 1.7 | 1.7 | 1.5 | 8.67 |
| Total |  |  |  |  | 8.67 |

**P1MT04D** m³ Rellenos localizado con material filtrante 40/80 95%PN
40.66 m³ × 11.03 (11.69 con costes indirectos) = 475.32

| Medición | Uds. | Largo | Ancho | Alto | Parcial |
|---|---|---|---|---|---|
| CIMENTACIÓN |  |  |  |  |  |
| Sala soplantes (+12,80 m) | 1 | 13.7 | 7.5 | 0.3 | 30.825 |
| Sala CE | 1 | 2.5 | 6.9 | 0.3 | 5.175 |
| Solera (+15,10 m) | 1 | 2.25 | 6.9 | 0.3 | 4.658 |
| Total |  |  |  |  | 40.66 |

**P4HG-002A** m³ Hormigón HL-150/P/20 Elementos horizontales y verticales
13.75 m³ × 46.19 (48.96 con costes indirectos) = 673.20

| Medición | Uds. | Largo | Ancho | Alto | Parcial |
|---|---|---|---|---|---|
| CIMENTACIÓN |  |  |  |  |  |
| Viga atado | 1 | 4.8 | 0.4 | 0.1 | 0.19 |
| Sala soplantes (+12,80 m) | 1 | 13.7 | 7.5 | 0.1 | 10.28 |
| Sala CE | 1 | 2.5 | 6.9 | 0.1 | 1.73 |
| Solera (+15,10 m) | 1 | 2.25 | 6.9 | 0.1 | 1.55 |
| Total |  |  |  |  | 13.75 |

**P4HG-004A2H** m³ Hormigón HA-30/B/20/IV+Qb+SR soleras, cimentaciones, forjados
43.55 m³ × 77.3 (81.94 con costes indirectos) = 3568.49

| Medición | Uds. | Largo | Ancho | Alto | Parcial |
|---|---|---|---|---|---|
| CIMENTACIÓN |  |  |  |  |  |
| Zapatas | 2 | 1.7 | 1.7 | 0.5 | 2.89 |
| Viga atado | 1 | 4.8 | 0.4 | 0.4 | 0.77 |
| Sala soplantes (+12,80 m) | 1 | 13.7 | 7.5 | 0.3 | 30.83 |
| Sala CE | 1 | 2.5 | 6.9 | 0.3 | 5.18 |
| Solera (+15,10 m) | 1 | 2.25 | 6.9 | 0.25 | 3.88 |
| Total |  |  |  |  | 43.55 |

**P4HG-002B** m³ Hormigón HM-20/B/20/IIa Elementos horizontales y verticales
2.82 m³ × 55.85 (59.2 con costes indirectos) = 166.94

| Medición | Uds. | Largo | Ancho | Alto | Parcial |
|---|---|---|---|---|---|
| Bancadas | 4 | 1.6 | 2.2 | 0.2 | 2.82 |
| Total |  |  |  |  | 2.82 |

**P4HG-004A2V** m³ Hormigón HA-30/B/20/IV+Qb SR muros, alzados, pilares y vigas
55.01 m³ × 84.97 (90.07 con costes indirectos) = 4954.75

| Medición | Uds. | Largo | Ancho | Alto | Parcial |
|---|---|---|---|---|---|
| MUROS |  |  |  |  |  |
| Sala soplantes | 2 | 13.1 | 0.4 | 2.3 | 24.10 |
|  | 2 | 6.1 | 0.4 | 2.3 | 11.22 |
| Sala CE | 2 | 2.5 | 0.4 | 0.6 | 1.20 |
|  | 2 | 6.1 | 0.4 | 0.6 | 2.93 |
| PILARES |  |  |  |  |  |
| P1,P2,P3,P5,P6 y P7 | 6 | 0.3 | 0.3 | 6.5 | 3.51 |
| P4 y P8 | 2 | 0.4 | 0.4 | 4.4 | 1.41 |
| VIGAS |  |  |  |  |  |
| P8 y P9 | 2 | 5.95 | 0.4 | 0.45 | 2.14 |
|  | 2 | 5.8 | 0.4 | 0.5 | 2.32 |
|  | 2 | 6 | 0.4 | 0.45 | 2.16 |
| P10 | 1 | 6.8 | 0.3 | 0.4 | 0.82 |
| P11 y P12 | 2 | 6.8 | 0.4 | 0.4 | 2.18 |
| P13 | 1 | 6.8 | 0.3 | 0.5 | 1.02 |
| Total |  |  |  |  | 55.01 |

**P4ETT-004E-E1** m² Encof/desenc. Cimientos OCULTOS
29.79 m² × 13.55 (14.36 con costes indirectos) = 427.78

| Medición | Uds. | Largo | Alto | Parcial |
|---|---|---|---|---|
| CIMENTACIÓN |  |  |  |  |
| Zapatas | 8 | 1.7 | 0.5 | 6.80 |
| Viga atado | 2 | 4.8 | 0.4 | 3.84 |
| Sala soplantes (+12,80 m) | 2 | 13.7 | 0.3 | 8.22 |
|  | 2 | 7.5 | 0.3 | 4.50 |
| Sala CE | 2 | 2.5 | 0.3 | 1.50 |
|  | 1 | 6.9 | 0.3 | 2.07 |
| Solera (+15,10 m) | 2 | 2.25 | 0.25 | 1.13 |
|  | 1 | 6.9 | 0.25 | 1.73 |
| Total |  |  |  | 29.79 |

**P4ETT-004A-E2** m² Encof/desenc. muros y paramentos RECTOS y VISTOS
338.11 m² × 20.86 (22.11 con costes indirectos) = 7475.61

| Medición | Uds. | Largo | Ancho | Alto | Parcial |
|---|---|---|---|---|---|
| MUROS |  |  |  |  |  |
| Sala soplantes | 4 | 13.1 |  | 2.3 | 120.52 |
|  | 4 | 6.1 |  | 2.3 | 56.12 |
| Sala CE | 4 | 2.5 |  | 0.6 | 6.00 |
|  | 4 | 6.1 |  | 0.6 | 14.64 |
| PILARES |  |  |  |  |  |
| P1,P2,P3,P5,P6 y P7 | 24 | 0.3 |  | 6.5 | 46.80 |
| P4 y P8 | 8 | 0.4 |  | 4.4 | 14.08 |
| VIGAS |  |  |  |  |  |
| P8 y P9 | 2 | 5.95 | 0.4 |  | 4.76 |
|  | 4 | 5.95 |  | 0.45 | 10.71 |
|  | 2 | 5.8 | 0.4 |  | 4.64 |
|  | 4 | 5.8 |  | 0.5 | 11.60 |
|  | 2 | 6 | 0.4 |  | 4.80 |
|  | 4 | 6 |  | 0.45 | 10.80 |
| P10 | 1 | 6.8 | 0.3 |  | 2.04 |
|  | 2 | 6.8 |  | 0.4 | 5.44 |
| P11 y P12 | 6 | 6.8 | 0.4 |  | 16.32 |
| P13 | 1 | 6.8 | 0.3 |  | 2.04 |
|  | 2 | 6.8 |  | 0.5 | 6.80 |
| Total |  |  |  |  | 338.11 |

**P4ETT-002** kg Acero B-500-S
8716.45 kg × 1.32 (1.4 con costes indirectos) = 12203.03

| Medición | Uds. | Largo | Ancho | Parcial |
|---|---|---|---|---|
| Zapatas | 1 | 2.89 | 70 | 202.30 |
| Viga atado | 1 | 0.77 | 105 | 80.85 |
| Losas | 1 | 39.89 | 80 | 3191.20 |
| Muros | 1 | 39.45 | 90 | 3550.50 |
| Pilares | 1 | 4.92 | 160 | 787.20 |
| Vigas | 1 | 10.64 | 85 | 904.40 |
| Total |  |  |  | 8716.45 |

**P41ETT-001** kg Acero laminado S-275Jr + pintura epoxy+pintura ignófuga
1416.44 kg × 1.87 (1.98 con costes indirectos) = 2804.55

| Medición | Uds. | Largo | Ancho | Parcial |
|---|---|---|---|---|
| Polipasto | 1 | 14.95 | 61.3 | 916.44 |
| Varios | 1 | 500 |  | 500.00 |
| Total |  |  |  | 1416.44 |

**P4JTAPVC200** m Junta elastomérica de estanqueidad PVC 200
59.9 m × 4.73 (5.01 con costes indirectos) = 300.10

| Medición | Uds. | Largo | Alto | Parcial |
|---|---|---|---|---|
| Sala soplantes | 2 | 12.3 |  | 24.60 |
|  | 2 | 6.9 |  | 13.80 |
|  | 4 |  | 2.3 | 9.20 |
| Sala CCM | 1 | 6.9 |  | 6.90 |
|  | 2 | 2.1 |  | 4.20 |
|  | 2 |  | 0.6 | 1.20 |
| Total |  |  |  | 59.9 |

**P3LAM1** m² Imperm. muros+Lámina dren PE+Geotex 200 g
84.5 m² × 10.67 (11.31 con costes indirectos) = 955.70

| Medición | Uds. | Largo | Alto | Parcial |
|---|---|---|---|---|
| Sala soplantes | 2 | 13.1 | 2.05 | 53.71 |
|  | 2 | 6.9 | 2.05 | 28.29 |
| Sala CE | 2 | 2.5 | 0.5 | 2.50 |
| Total |  |  |  | 84.5 |

**P41ESC4** m Escalera peldaño inclinada PRFV 1.0m ancho
3.3 m × 294.75 (312.44 con costes indirectos) = 1031.05

| Medición | Uds. | Largo | Ancho | Parcial |
|---|---|---|---|---|
| Acceso a soplantes | 1 | 3.3 | 1 | 3.30 |
| Total |  |  |  | 3.3 |

**P41BARAND04** m Barandilla normalizada PRFV
5.35 m × 93.43 (99.04 con costes indirectos) = 529.86

**P5PAVPINT_002** m² Pavimento industrial antideslizante
75.44 m² × 58.74 (62.26 con costes indirectos) = 4696.89

| Medición | Uds. | Largo | Ancho | Parcial |
|---|---|---|---|---|
| Entrada | 1 | 6.3 | 2.3 | 14.49 |
| Sala soplantes | 1 | 12.3 | 6.1 | 75.03 |
| a deducir |  |  |  |  |
| Bancadas soplantes | -4 | 1.6 | 2.2 | -14.08 |
| Total |  |  |  | 75.44 |

**P3EDIFSTEC** m² Pav. Suelo Técnico 600x600x30
12.81 m² × 80.37 (85.19 con costes indirectos) = 1091.28

| Medición | Uds. | Largo | Ancho | Parcial |
|---|---|---|---|---|
| Sala CE | 1 | 2.1 | 6.1 | 12.81 |
| Total |  |  |  | 12.81 |

**P4PALV25** m² Forjado losa alveolar. 0.25/1,2 m.+5c.compr.
113.1 m² × 47.52 (50.37 con costes indirectos) = 5696.85

| Medición | Uds. | Largo | Ancho | Parcial |
|---|---|---|---|---|
| Forjado | 1 | 17.4 | 6.5 | 113.10 |
| Total |  |  |  | 113.1 |

**P4ESTR.005** m² Imperm.cubierta lámina betún modif+Geotex+horm.celular+gravilla
116.16 m² × 18.75 (19.88 con costes indirectos) = 2309.26

| Medición | Uds. | Largo | Ancho | Parcial |
|---|---|---|---|---|
| Cubierta | 1 | 17.6 | 6.6 | 116.16 |
| Total |  |  |  | 116.16 |

**P3EDIF003D2** m Imposta piedra caliza 20x40 (14/02/2008)
49.6 m × 35.52 (37.65 con costes indirectos) = 1867.44
Imposta estética piedra caliza 20x40 cm, recibido con mortero de cemento CEM II/B-P 32,5 N y arena de río M-10, fijado con anclaje oculto, i/cajas en muro, rejuntado con lechada de cemento blanco BL-II/A-L 42,5 R y limpieza, s/NTE-RPC-10, medido deduciendo huecos.

| Código | Ud | Descripción | Rendimiento | Precio | Importe |
|---|---|---|---|---|---|
| MAO-001 | h | Cuadrilla "A" | 0.3 | 42 | 12.60 |
| MAQ-020 | h | Dumper convencional 2.000 kg. | 0.1 | 3.74 | 0.37 |
| MAT4MORTM10G | m³ | Mortero 1/4 preparado con cemento gris M-10 | 0.025 | 54.27 | 1.36 |
| MATPAVCHAP1 | Ud | Material aux. chapado piedra (anclajes) | 0.5 | 5.73 | 2.87 |
| MATPAVCAL3 | m | Imposta cliza 2040 cm (material; 13/10/2015) | 1.05 | 17.42 | 18.29 |
| OTRO-CANON1 | m³ | Canon vertido+clasif.residuos+RCD (excav o demolic) | 0.01 | 2.69 | 0.03 |
|  |  | Total |  |  | 35.52 |

| Medición | Uds. | Largo | Parcial |
|---|---|---|---|
| Cubierta | 2 | 17.9 | 35.80 |
|  | 2 | 6.9 | 13.80 |
| Total |  |  | 49.6 |

**P3SUM2C** ud Sumidero sifónico 40x40
2 ud × 182.24 (193.17 con costes indirectos) = 386.34

| Medición | Uds. | Parcial |
|---|---|---|
| Sala soplantes | 2 | 2.00 |
| Total |  | 2 |

**P3DRENCUB6** Ud Cazoleta sifonica en cubierta
4 Ud × 41.76 (44.27 con costes indirectos) = 177.08

**P3DRENCUB4** m Bajante PVC 160 mm
20 m × 15.88 (16.83 con costes indirectos) = 336.60

| Medición | Uds. | Largo | Parcial |
|---|---|---|---|
|  | 4 | 5 | 20.00 |
| Total |  |  | 20 |

**P3DRENCUB11** ud Paragravillas para bajantes
4 ud × 43.44 (46.05 con costes indirectos) = 184.20

| Medición | Uds. | Parcial |
|---|---|---|
| Paragravillas | 4 | 4.00 |
| Total |  | 4 |

**P3EDIF013** m² Fab. Bloq. hormigón 40x20x20
242.72 m² × 30.96 (32.82 con costes indirectos) = 7966.07

| Medición | Uds. | Largo | Alto | Parcial |
|---|---|---|---|---|
| Fachadas | 2 | 17.95 | 5.35 | 192.07 |
|  | 2 | 7.1 | 5.35 | 75.97 |
| A deducir |  |  |  |  |
| - Puertas | -1 | 4 | 4 | -16.00 |
|  | -1 | 1.6 | 2.5 | -4.00 |
| - Rejillas | -2 | 2.5 | 1 | -5.00 |
| - Extractores | -2 | 0.4 | 0.4 | -0.32 |
| Total |  |  |  | 242.72 |

**P3EDIF10A** m² Fábrica de ladrillo macizo de 1/2 pié
29.04 m² × 18.81 (19.94 con costes indirectos) = 579.06

| Medición | Uds. | Largo | Alto | Parcial |
|---|---|---|---|---|
| Separación salas | 1 | 6.6 | 4.4 | 29.04 |
| Total |  |  |  | 29.04 |

**P3EDIF.010** m² Enfoscado de mortero monocapa (27/06/2000)
242.72 m² × 27.09 (28.72 con costes indirectos) = 6970.92
Revestimiento de paramentos exteriores de hormigón con mortero monocapa para la impermeabilización y decoración de fachadas, acabado raspado, RAL a definir por la Administración, espesor 12 mm, armado y reforzado con malla antiálcalis en los cambios de material y en los frentes de forjado.

| Código | Ud | Descripción | Rendimiento | Precio | Importe |
|---|---|---|---|---|---|
| MAO-001 | h | Cuadrilla "A" | 0.5 | 42 | 21.00 |
| EMA059 | KG | Mortero monocapa (material; 25/07/2018) | 15 | 0.32 | 4.80 |
| %CDP.5 | % | Carga, descarga y perdidas 5% | 5 % | 25.80 | 1.29 |
|  |  | Total |  |  | 27.09 |

| Medición | Uds. | Largo | Alto | Parcial |
|---|---|---|---|---|
| Fachadas | 2 | 17.95 | 5.35 | 192.07 |
|  | 2 | 7.1 | 5.35 | 75.97 |
| A deducir |  |  |  |  |
| - Puertas | -1 | 4 | 4 | -16.00 |
|  | -1 | 1.6 | 2.5 | -4.00 |
| - Rejillas | -2 | 2.5 | 1 | -5.00 |
| - Extractores | -2 | 0.4 | 0.4 | -0.32 |
| Total |  |  |  | 242.72 |

**P3EDIF.002** m² Enfoscado maestreado y fratasado
242.64 m² × 14.2 (15.05 con costes indirectos) = 3651.73

| Medición | Uds. | Largo | Alto | Parcial |
|---|---|---|---|---|
| Sala CCM | 2 | 2.35 | 4.4 | 20.68 |
|  | 2 | 6.6 | 4.4 | 58.08 |
| a deducir: |  |  |  |  |
| - Puerta | -1 | 1.6 | 2.5 | -4.00 |
| Sala soplantes | 2 | 14.9 | 4.4 | 131.12 |
|  | 2 | 6.6 | 4.4 | 58.08 |
| a deducir: |  |  |  |  |
| - Puerta | -1 | 4 | 4 | -16.00 |
| - Rejillas | -2 | 2.5 | 1 | -5.00 |
| - Extractores | -2 | 0.4 | 0.4 | -0.32 |
| Total |  |  |  | 242.64 |

**P3EDIF.003** m² Pintura plastificada
242.64 m² × 3.52 (3.73 con costes indirectos) = 905.05

| Medición | Uds. | Largo | Alto | Parcial |
|---|---|---|---|---|
| Sala CCM | 2 | 2.35 | 4.4 | 20.68 |
|  | 2 | 6.6 | 4.4 | 58.08 |
| a deducir: |  |  |  |  |
| - Puerta | -1 | 1.6 | 2.5 | -4.00 |
| Sala soplantes | 2 | 14.9 | 4.4 | 131.12 |
|  | 2 | 6.6 | 4.4 | 58.08 |
| a deducir: |  |  |  |  |
| - Puerta | -1 | 4 | 4 | -16.00 |
| - Rejillas | -2 | 2.5 | 1 | -5.00 |
| - Extractores | -2 | 0.4 | 0.4 | -0.32 |
| Total |  |  |  | 242.64 |

**P4PREF30** m Vigueta cargadero en dinteles
13 m × 18.85 (19.98 con costes indirectos) = 259.74

| Medición | Uds. | Largo | Parcial |
|---|---|---|---|
| Puertas | 1 | 4.6 | 4.60 |
|  | 1 | 2.2 | 2.20 |
| Rejillas | 2 | 3.1 | 6.20 |
| Total |  |  | 13 |

**P3EDIF004A** m² Puerta carp. metálica doble chapa lisa de acero de 2mm. espesor
4 m² × 90.75 (96.2 con costes indirectos) = 384.80

| Medición | Uds. | Largo | Alto | Parcial |
|---|---|---|---|---|
| Sala CCM | 1 | 1.6 | 2.5 | 4.00 |
| Total |  |  |  | 4 |

**P3EDIF002** m² Panel de aislamiento acústico en paredes (23/03/2017)
167.88 m² × 116.4 (123.38 con costes indirectos) = 20713.03
Suministro y montaje de panel Acustison-50 en sala de máquinas
Fabricante: Acústica Integral
Exterior: Chapa multiperforada prelacada de 0,5 mm.e.
Color: Gris claro similar RAL 9002. Otros colores de la gama RAL bajo pedido.
Absorbente interior: Lana de roca de 70 Kg/m³ con acabado en velo negro.
Dimensiones: 350 x 2500 ó 3000 mm.
Espesor: 50 mm.
Peso: 7,8 Kg/m².
Porcentaje de superficie perforada: 28 %.
Reacción al fuego: B s1 d0 según AITEX Expte. Nº 14AN1754.
Absorción acústica: APPLUS Expte. Nº 13/6198-202

| Código | Ud | Descripción | Rendimiento | Precio | Importe |
|---|---|---|---|---|---|
| MAO-001 | h | Cuadrilla "A" | 0.7 | 42 | 29.40 |
| MATAISLPARED | m2 | Panel de aislamiento acústico en paredes (material; 11/11/2020) | 1 | 87 | 87.00 |
|  |  | Total |  |  | 116.4 |

| Medición | Uds. | Largo | Alto | Parcial |
|---|---|---|---|---|
| Sala soplantes | 2 | 14.9 | 4.4 | 131.12 |
|  | 2 | 6.6 | 4.4 | 58.08 |
| a deducir: |  |  |  |  |
| - Puerta | -1 | 4 | 4 | -16.00 |
| - Rejillas | -2 | 2.5 | 1 | -5.00 |
| - Extractores | -2 | 0.4 | 0.4 | -0.32 |
| Total |  |  |  | 167.88 |

**P3EDIF004D** ud Puerta con aislamiento acústico de 4,50x4,40 m (08/04/2020)
1 ud × 6085.1 (6450.21 con costes indirectos) = 6450.21
Ud de puerta acústica
modelo RS3-XL/11. 2 hojas, medida 4,50x4,40 m
Descripción: Puerta acústica de grandes dimensiones de 83
mm. de espesor, compuesta de marco perimetral completo
y hojas metálicas en chapa pulida rellena de materiales
fonoabsorbentes. Provista de doble burlete perimetral.
Cierre: De presión mediante leva interior si h < 3.000 mm. y
cierre de cremona interior en las dos hojas si h > 3.000 mm.
Tratamiento superficial: Imprimación sintética.
Transmitancia térmica Ud: 1,89 W/m²K.
Accesorios: Puerta peatonal. Marco inferior desmontable para
paso de camiones.
Certificado acústico: APPLUS Expte. nº 10/101219-485.
Ensayo realizado con puerta RS3-XL de dos hojas.
Según EM 4317

| Código | Ud | Descripción | Rendimiento | Precio | Importe |
|---|---|---|---|---|---|
| MAO-002 | h | Encargado general | 0.1 | 20.46 | 2.05 |
| MAO-004C | h | Oficial 1ª O. Civil | 1 | 17.53 | 17.53 |
| MAO-005A | h | Oficial 2ªgeneralista | 4 | 17.18 | 68.72 |
| MAO-007 | h | Peón general | 8 | 16.6 | 132.80 |
| MAQ-001B | h | Camión grúa 15 tn | 1 | 30 | 30.00 |
| PUERACUST | Ud | Puerta con aislamiento acústico de 4,50x4,40 m (material; 11/11/2020) | 1 | 5834 | 5834.00 |
|  |  | Total |  |  | 6085.1 |

| Medición | Uds. | Parcial |
|---|---|---|
| Sala soplantes | 1 | 1.00 |
| Total |  | 1 |

**P5ARQLD4B** Ud Arqueta de registro 60x60x60 1/2 tapa FD
1 Ud × 112.93 (119.71 con costes indirectos) = 119.71

**P3EDIF30B** ud Ayudas albañilería edificación y obra civil (edif industrial)
1 ud × 3353.91 (3555.14 con costes indirectos) = 3555.14

**P3EDIF30C** ud Ayudas albañilería instalaciones (edificio industrial)
1 ud × 2482.41 (2631.35 con costes indirectos) = 2631.35

**P3EDIF0RJ3R** M2 Rejillas de ventilación acústicas (08/04/2020)
3 M2 × 434.66 (460.74 con costes indirectos) = 1382.22
Rejilla de ventilación acústica, compuesta de marco perimetral completo y rejillas metálicas en chapa pulida rellena de materiales fonoabsorbentes. Tratamiento superficial: Imprimación sintética y transmitancia térmica Ud: 1,89 W/m²K, incluso suministro y colocación, i/p.p. de medios auxiliares, anclajes, etc., para su ejecución,

| Código | Ud | Descripción | Rendimiento | Precio | Importe |
|---|---|---|---|---|---|
| MAO-002 | h | Encargado general | 0.15 | 20.46 | 3.07 |
| MAO-004C | h | Oficial 1ª O. Civil | 1 | 17.53 | 17.53 |
| MAO-005A | h | Oficial 2ªgeneralista | 2 | 17.18 | 34.36 |
| MAO-007 | h | Peón general | 4.5 | 16.6 | 74.70 |
| MAQ-001B | h | Camión grúa 15 tn | 1 | 30 | 30.00 |
| REJERACUST | Me | Rejlla ce ventilación acústica (material; 24/03/2021) | 1 | 275 | 275.00 |
|  |  | Total |  |  | 434.66 |

| Medición | Uds. | Largo | Ancho | Alto | Parcial |
|---|---|---|---|---|---|
| Sala soplantes | 2 | 2.5 | 1 | 0.6 | 3.00 |
| Total |  |  |  |  | 3 |

#### A2.01.19 Digestor de fangos (1 uds) (08/02/2008)
Importe: 291640.53

**P1MT03B1K** m³ Excavación localizadas en EDAR+Tte vertedero
1648.57 m³ × 3.81 (4.04 con costes indirectos) = 6660.22

| Medición | Uds. | Largo | Ancho | Alto | Parcial |
|---|---|---|---|---|---|
| DIGESTOR | 6.28 | 9 | 9 | 5.7 | 2899.48 |
|  | 6.28 | 5 | 5 | 1.88 | 295.16 |
| A. toma de muestras | 2 | 2.5 | 4 | 2.5 | 50.00 |
| Cimentación escaleras | 2 | 7.5 | 3.5 | 1 | 52.50 |
| A descontar 1 Ud digestor | -0.5 | 3297.14 |  |  | -1648.57 |
| Total |  |  |  |  | 1648.57 |

**P1MT04B** m³ Rellenos localizado con suelos proc. excav 150 mm 95%PN
767.89 m³ × 2.99 (3.17 con costes indirectos) = 2434.21

| Medición | Uds. | Largo | Ancho | Alto | Parcial |
|---|---|---|---|---|---|
| Excavación | 1 | 3297.14 |  |  | 3297.140 |
| a descontar: |  |  |  |  |  |
| DIGESTOR | -6.28 | 6.45 | 6.45 | 4 | -1045.055 |
|  | -6.28 | 7.05 | 7.05 | 1.7 | -530.624 |
|  | -6.28 | 0.7 | 0.7 | 1.88 | -5.785 |
|  | -12.57 | 2.13 | 4.03 |  | -107.900 |
| A. toma de muestras | -2 | 2.5 | 2.8 | 2.5 | -35.000 |
| Cimentación escaleras | -2 | 6.49 | 2.85 | 1 | -36.993 |
| A descontar 1 Ud digestor | -0.5 | 1535.78 |  |  | -767.890 |
| Total |  |  |  |  | 767.89 |

**P1MT08GTX-002** m² Geotextil Geotesant-295gr/m2
186.77 m² × 1.69 (1.79 con costes indirectos) = 334.32

| Medición | Uds. | Largo | Ancho | Parcial |
|---|---|---|---|---|
| DIGESTOR |  |  |  |  |
| Zapata | 12.57 | 6.45 | 1.2 | 97.29 |
|  | 12.57 | 5.36 | 1 | 67.38 |
| Solera | 12.57 | 2.78 | 4.43 | 154.80 |
| Central | 6.28 | 0.7 | 0.7 | 3.08 |
| Arqueta de muestras | 2 | 2.8 | 2.5 | 14.00 |
| Cimentación escaleras | 2 | 6.49 | 2.85 | 36.99 |
| A descontar 1 Ud digestor | -0.5 | 373.54 |  | -186.77 |
| Total |  |  |  | 186.77 |

**P1MT04D** m³ Rellenos localizado con material filtrante 40/80 95%PN
112.06 m³ × 11.03 (11.69 con costes indirectos) = 1309.98

| Medición | Uds. | Largo | Ancho | Alto | Parcial |
|---|---|---|---|---|---|
| DIGESTOR |  |  |  |  |  |
| Zapata | 12.57 | 6.45 | 1.2 | 0.6 | 58.375 |
|  | 12.57 | 5.36 | 1 | 0.6 | 40.425 |
| Solera | 12.57 | 2.78 | 4.43 | 0.6 | 92.883 |
| Central | 6.28 | 0.7 | 0.7 | 0.6 | 1.846 |
| Arqueta de muestras | 2 | 2.8 | 2.5 | 0.6 | 8.400 |
| Cimentación escaleras | 2 | 6.49 | 2.85 | 0.6 | 22.196 |
| A descontar 1 Ud digestor | -0.5 | 224.13 |  |  | -112.065 |
| Total |  |  |  |  | 112.06 |

**P4HG-002A** m³ Hormigón HL-150/P/20 Elementos horizontales y verticales
18.68 m³ × 46.19 (48.96 con costes indirectos) = 914.57

| Medición | Uds. | Largo | Ancho | Alto | Parcial |
|---|---|---|---|---|---|
| DIGESTOR |  |  |  |  |  |
| Zapata | 12.57 | 6.45 | 1.2 | 0.1 | 9.73 |
|  | 12.57 | 5.36 | 1 | 0.1 | 6.74 |
| Solera | 12.57 | 2.78 | 4.43 | 0.1 | 15.48 |
| Central | 6.28 | 0.7 | 0.7 | 0.1 | 0.31 |
| Arqueta de muestras | 2 | 2.8 | 2.5 | 0.1 | 1.40 |
| Cimentación escaleras | 2 | 6.49 | 2.85 | 0.1 | 3.70 |
| A descontar 1 Ud digestor | -0.5 | 37.36 |  |  | -18.68 |
| Total |  |  |  |  | 18.68 |

**P4HG-004A2H** m³ Hormigón HA-30/B/20/IV+Qb+SR soleras, cimentaciones, forjados
12.92 m³ × 77.3 (81.94 con costes indirectos) = 1058.66

| Medición | Uds. | Largo | Ancho | Alto | Parcial |
|---|---|---|---|---|---|
| CIMENTACIÓN |  |  |  |  |  |
| Arqueta de muestras | 2 | 2.8 | 2.5 | 0.3 | 4.20 |
| Cimentación escaleras | 2 | 6.49 | 2.85 | 0.5 | 18.50 |
| LOSAS |  |  |  |  |  |
| Arqueta fangos | 2 | 2.8 | 1.4 | 0.4 | 3.14 |
| A descontar 1 Ud digestor | -0.5 | 25.84 |  |  | -12.92 |
| Total |  |  |  |  | 12.92 |

**P4HG-004A2V** m³ Hormigón HA-30/B/20/IV+Qb SR muros, alzados, pilares y vigas
6.84 m³ × 84.97 (90.07 con costes indirectos) = 616.08

| Medición | Uds. | Largo | Ancho | Alto | Parcial |
|---|---|---|---|---|---|
| MUROS |  |  |  |  |  |
| Arqueta de muestras | 2 | 2.8 | 0.3 | 1.7 | 2.86 |
|  | 4 | 2.2 | 0.3 | 1.7 | 4.49 |
| Aqueta de fangos | 2 | 2.8 | 0.4 | 1.65 | 3.70 |
|  | 4 | 1 | 0.3 | 1.65 | 1.98 |
|  | 2 | 1 | 0.2 | 1.65 | 0.66 |
| A descontar 1 Ud digestor | -0.5 | 13.69 |  |  | -6.85 |
| Total |  |  |  |  | 6.84 |

**P4HG-004D1H** m³ Horm. armar HA-35 solera y cimentaciones del digestor (27/06/2013)
125.26 m³ × 92.36 (97.9 con costes indirectos) = 12262.95
Hormigón para armar, colocado en SOLERAS y CIMENTACIONES del DIGESTOR, tipo HA-35/B/20/IV+Qc fabricado con cemento tipo CEM III/A - 42,5 R tamaño máximo del árido 20 mm, en soleras y cimentaciones, i/p.p. de suministro a obra, colocación, vibrado, curado y acabado. Ejecutado según EHE.

| Código | Ud | Descripción | Rendimiento | Precio | Importe |
|---|---|---|---|---|---|
| MAO-007 | h | Peón general | 0.2 | 16.6 | 3.32 |
| MAO-004C | h | Oficial 1ª O. Civil | 0.15 | 17.53 | 2.63 |
| MAQ-010 | h | Camión bomba hormigonera | 0.1 | 48.36 | 4.84 |
| MAQ-022 | h | Vibrador hormigón o Regla vibrante | 0.1 | 14.54 | 1.45 |
| MAT4HOR-005 | l | Líquido de curado | 0.4 | 2.68 | 1.07 |
| MAT4HORHA35D | m³ | Hormigón HA 35/B/20/IV+Qc a pie de obra (material; 19/05/2020) | 1 | 77.24 | 77.24 |
| %HA30.3 | % | Incremento precio de hormigón en ambientes Qa, Qb y SR | 2 % | 90.55 | 1.81 |
|  |  | Total |  |  | 92.36 |

| Medición | Uds. | Largo | Ancho | Alto | Parcial |
|---|---|---|---|---|---|
| DIGESTOR |  |  |  |  |  |
| Zapata | 12.57 | 6.45 | 1.2 | 1 | 97.29 |
|  | 12.57 | 5.36 | 1 | 0.85 | 57.27 |
| Solera | 12.57 | 2.78 | 4.43 | 0.6 | 92.88 |
| Central | 6.28 | 0.7 | 0.7 | 1 | 3.08 |
| A descontar 1 Ud digestor | -0.5 | 250.52 |  |  | -125.26 |
| Total |  |  |  |  | 125.26 |

**P4HG-004D1V** m³ Horm. armar HA-35, muros y alzados del digestor (27/06/2013)
281.78 m³ × 99.95 (105.95 con costes indirectos) = 29854.59
Hormigón para armar, colocado en MUROS VERTICALES y ALZADOS del DIGESTOR, tipo HA-35/B/20/IV+Qc fabricado con cemento tipo CEM III/A - 42,5 R, tamaño máximo del árido 20 mm, i/p.p. de suministro a obra, colocación, vibrado, curado y acabado. Ejecutado según EHE.

| Código | Ud | Descripción | Rendimiento | Precio | Importe |
|---|---|---|---|---|---|
| MAO-007 | h | Peón general | 0.2 | 16.6 | 3.32 |
| MAO-004C | h | Oficial 1ª O. Civil | 0.2 | 17.53 | 3.51 |
| MAQ-010 | h | Camión bomba hormigonera | 0.2 | 48.36 | 9.67 |
| MAQ-022 | h | Vibrador hormigón o Regla vibrante | 0.2 | 14.54 | 2.91 |
| MAT4HOR-005 | l | Líquido de curado | 0.5 | 2.68 | 1.34 |
| MAT4HORHA35D | m³ | Hormigón HA 35/B/20/IV+Qc a pie de obra | 1 | 77.24 | 77.24 |
| %HA30.3 | % | Incremento precio de hormigón en ambientes Qa, Qb y SR | 2 % | 97.99 | 1.96 |
|  |  | Total |  |  | 99.95 |

| Medición | Uds. | Largo | Ancho | Alto | Parcial |
|---|---|---|---|---|---|
| DIGESTOR |  |  |  |  |  |
| Muro perimetral | 12.57 | 6.15 | 0.6 | 12.15 | 563.56 |
| A descontar 1 Ud digestor | -0.5 | 563.56 |  |  | -281.78 |
| Total |  |  |  |  | 281.78 |

**P4HG-004D1C** m³ Horm. armar HA-35, cúpula del digestor (27/06/2013)
41.25 m³ × 106.91 (113.32 con costes indirectos) = 4674.45
Hormigón para armar, colocado en CUPULA del DIGESTOR, tipo HA-35/B/20/IV+Qc fabricado con cemento tipo CEM III/A - 42,5 R tamaño máximo del árido 20 mm, i/p.p. de suministro a obra, colocación, vibrado, curado y acabado. Ejecutado según EHE.

| Código | Ud | Descripción | Rendimiento | Precio | Importe |
|---|---|---|---|---|---|
| MAO-007 | h | Peón general | 0.4 | 16.6 | 6.64 |
| MAO-004C | h | Oficial 1ª O. Civil | 0.4 | 17.53 | 7.01 |
| MAQ-010 | h | Camión bomba hormigonera | 0.2 | 48.36 | 9.67 |
| MAQ-022 | h | Vibrador hormigón o Regla vibrante | 0.2 | 14.54 | 2.91 |
| MAT4HOR-005 | l | Líquido de curado | 0.5 | 2.68 | 1.34 |
| MAT4HORHA35D | m³ | Hormigón HA 35/B/20/IV+Qc a pie de obra | 1 | 77.24 | 77.24 |
| %HA30.3 | % | Incremento precio de hormigón en ambientes Qa, Qb y SR | 2 % | 104.81 | 2.10 |
|  |  | Total |  |  | 106.91 |

| Medición | Uds. | Largo | Ancho | Alto | Parcial |
|---|---|---|---|---|---|
| DIGESTOR |  |  |  |  |  |
| Cúpula | 12.57 | 5.4 | 0.46 |  | 31.22 |
|  | 12.57 | 3.07 | 4 | 0.3 | 46.31 |
|  | 6.28 | 1.5 | 1.5 | 0.4 | 5.65 |
| a deducir: |  |  |  |  |  |
| Boca hombre Ø 800 mm | -6.28 | 0.4 | 0.4 | 0.4 | -0.40 |
| Mirilla de inspección | -2 | 0.84 | 0.42 | 0.4 | -0.28 |
| A descontar 1 Ud digestor | -0.5 | 82.5 |  |  | -41.25 |
| Total |  |  |  |  | 41.25 |

**P4ETT-004E-E1** m² Encof/desenc. Cimientos OCULTOS
11.68 m² × 13.55 (14.36 con costes indirectos) = 167.72

| Medición | Uds. | Largo | Alto | Parcial |
|---|---|---|---|---|
| CIMENTACIÓN |  |  |  |  |
| Cimentación escaleras | 4 | 6.49 | 0.5 | 12.98 |
|  | 4 | 2.85 | 0.5 | 5.70 |
| Arqueta de muestras | 2 | 2.8 | 0.3 | 1.68 |
|  | 4 | 2.5 | 0.3 | 3.00 |
| A descontar 1 Ud digestor | -0.5 | 23.36 |  | -11.68 |
| Total |  |  |  | 11.68 |

**P4ETT-004A-E2** m² Encof/desenc. muros y paramentos RECTOS y VISTOS
49.78 m² × 20.86 (22.11 con costes indirectos) = 1100.64

| Medición | Uds. | Largo | Ancho | Alto | Parcial |
|---|---|---|---|---|---|
| MUROS |  |  |  |  |  |
| Arqueta de muestras | 4 | 2.8 |  | 1.7 | 19.04 |
|  | 8 | 2.2 |  | 1.7 | 29.92 |
| Aqueta de fangos | 4 | 2.8 |  | 1.65 | 18.48 |
|  | 12 | 1 |  | 1.65 | 19.80 |
| LOSAS |  |  |  |  |  |
| Arqueta fangos | 2 | 2.8 | 1.4 |  | 7.84 |
|  | 2 | 2.8 |  | 0.4 | 2.24 |
|  | 4 | 1.4 |  | 0.4 | 2.24 |
| A descontar 1 Ud digestor | -0.5 | 99.56 |  |  | -49.78 |
| Total |  |  |  |  | 49.78 |

**P4ETT-004C-E3** m² Encofrado curvo soleras
85.47 m² × 20.59 (21.83 con costes indirectos) = 1865.81

| Medición | Uds. | Largo | Alto | Parcial |
|---|---|---|---|---|
| DIGESTOR |  |  |  |  |
| Zapata | 12.57 | 7.05 | 1 | 88.62 |
|  | 12.57 | 5.85 | 1 | 73.53 |
| Central | 12.57 | 0.7 | 1 | 8.80 |
| A descontar 1 Ud digestor | -0.5 | 170.95 |  | -85.48 |
| Total |  |  |  | 85.47 |

**P4ETT-004C-E4** m² Encofrado curvo en muros de digestores (19/10/2010)
939.26 m² × 46.82 (49.63 con costes indirectos) = 46615.47
Encofrado CURVO para MUROS VERTICALES DE DIGESTORES, con encofrado trepante o deslizante, según convenga, incluso formación de estructura y medios auxiliares para su ejecución, I/p.p. de preparación de superficies y limpieza.

| Código | Ud | Descripción | Rendimiento | Precio | Importe |
|---|---|---|---|---|---|
| MAO-004C | h | Oficial 1ª O. Civil | 0.6 | 17.53 | 10.52 |
| MAO-007 | h | Peón general | 0.8 | 16.6 | 13.28 |
| MAQ-001A | h | Camión grúa- pluma corto | 0.5 | 26.27 | 13.14 |
| MAT4ENCOF-2E2 | m² | Alquiler encofrado fenólico | 1 | 7.32 | 7.32 |
| MAT4ENCOF-4 | l | Desencofrante p/encofrado metálico | 0.2 | 1.3 | 0.26 |
| MAT4ACER-03 | kg | Puntas acero inox (pie de obra) | 0.04 | 1.1 | 0.04 |
| MAT4ACER-02 | kg | Alambre recocido | 0.04 | 0.67 | 0.03 |
| % MATAUX | % | Material auxiliar | 5 % | 44.59 | 2.23 |
|  |  | Total |  |  | 46.82 |

| Medición | Uds. | Largo | Alto | Parcial |
|---|---|---|---|---|
| DIGESTOR |  |  |  |  |
| Muro perimetral | 12.57 | 5.85 | 12.15 | 893.44 |
|  | 12.57 | 6.45 | 12.15 | 985.08 |
| A descontar 1 Ud digestor | -0.5 | 1878.52 |  | -939.26 |
| Total |  |  |  | 939.26 |

**P4ETT-004C-35** m² Encofrado curvo en bóvedas de digestores (19/10/2010)
116.88 m² × 44.06 (46.7 con costes indirectos) = 5458.30
Encofrado CURVO para BÓVEDAS DE DIGESTORES, con paneles metálicos, fenólicos o madera, según convenga, colocado a cualquier altura, incluso suministro, berenjenos, puntales, desencofrante, desencofrado y limpieza, i/p.p. de medios auxilares para su ejecución.

| Código | Ud | Descripción | Rendimiento | Precio | Importe |
|---|---|---|---|---|---|
| MAO-004C | h | Oficial 1ª O. Civil | 0.6 | 17.53 | 10.52 |
| MAO-007 | h | Peón general | 0.8 | 16.6 | 13.28 |
| MAQ-001A | h | Camión grúa- pluma corto | 0.4 | 26.27 | 10.51 |
| MAT4ENCOF-2E2 | m² | Alquiler encofrado fenólico | 1 | 7.32 | 7.32 |
| MAT4ENCOF-4 | l | Desencofrante p/encofrado metálico | 0.2 | 1.3 | 0.26 |
| MAT4ACER-03 | kg | Puntas acero inox (pie de obra) | 0.04 | 1.1 | 0.04 |
| MAT4ACER-02 | kg | Alambre recocido | 0.04 | 0.67 | 0.03 |
| % MATAUX | % | Material auxiliar | 5 % | 41.96 | 2.10 |
|  |  | Total |  |  | 44.06 |

| Medición | Uds. | Largo | Ancho | Parcial |
|---|---|---|---|---|
| DIGESTOR |  |  |  |  |
| Cúpula | 12.57 | 3.53 | 4.95 | 219.64 |
|  | 6.28 | 1.5 | 1.5 | 14.13 |
| A descontar 1 Ud digestor | -0.5 | 233.77 |  | -116.89 |
| Total |  |  |  | 116.88 |

**P4CIMBRA** m³ Aparente cimbra
1428.12 m³ × 19.43 (20.6 con costes indirectos) = 29419.27

| Medición | Uds. | Largo | Ancho | Alto | Parcial |
|---|---|---|---|---|---|
| INTERIOR DIGESTOR |  |  |  |  |  |
| Base inferior | 6.28 | 5.85 | 5.85 | 0.94 | 202.02 |
| Cuerpo central | 6.28 | 5.85 | 5.85 | 11.5 | 2471.55 |
| Base superior | 6.28 | 5.85 | 5.85 | 0.85 | 182.68 |
| A descontar 1 Ud digestor | -0.5 | 2856.25 |  |  | -1428.13 |
| Total |  |  |  |  | 1428.12 |

**P4ETT-002** kg Acero B-500-S
55128.75 kg × 1.32 (1.4 con costes indirectos) = 77180.25

| Medición | Uds. | Largo | Ancho | Parcial |
|---|---|---|---|---|
| DIGESTOR: |  |  |  |  |
| Cimentaciones: |  |  |  |  |
| zapatas | 1 | 80 | 154.56 |  |
| solera | 1 | 75 | 92.88 |  |
| central | 1 | 70 | 3.08 |  |
| Muro perimetral | 1 | 145 | 563.56 |  |
| Cúpula | 1 | 85 | 82.5 |  |
| ARQUETAS |  |  |  |  |
| Solera |  | 90 | 4.2 |  |
| Muros |  | 120 | 13.69 |  |
| Losa | 1 | 160 | 3.14 |  |
| CIMENTACIÓN ESCALERA | 1 | 80 | 18.5 |  |
| A descontar 1 Ud digestor | -0.5 |  | 110257.5 |  |
| Total |  |  |  | 55128.75 |

**P41ETT-001** kg Acero laminado S-275Jr + pintura epoxy+pintura ignófuga
3980.25 kg × 1.87 (1.98 con costes indirectos) = 7880.90

| Medición | Uds. | Largo | Ancho | Alto | Parcial |
|---|---|---|---|---|---|
| ESCALERA |  |  |  |  |  |
| 2 UPN-140 | 8 | 5.5 | 32 |  | 1408.00 |
|  | 4 | 6.5 | 32 |  | 832.00 |
|  | 8 | 2 | 32 |  | 512.00 |
|  | 4 | 1 | 32 |  | 128.00 |
| HEB-200 | 4 | 5.3 | 61.3 |  | 1299.56 |
|  | 4 | 7.95 | 61.3 |  | 1949.34 |
|  | 4 | 2.7 | 61.3 |  | 662.04 |
| Placas de anclaje | 8 | 0.12 | 0.02 | 7850 | 150.72 |
|  | 4 | 0.06 | 0.01 | 7850 | 18.84 |
| Varios | 2 | 500 |  |  | 1000.00 |
| A descontar 1 Ud digestor | -0.5 | 7960.5 |  |  | -3980.25 |
| Total |  |  |  |  | 3980.25 |

**P41TRAM_001A** m² Tramex AISI-316L 30x30x3 peatonal (400kg/m2)
34.32 m² × 111.68 (118.38 con costes indirectos) = 4062.80

| Medición | Uds. | Largo | Ancho | Parcial |
|---|---|---|---|---|
| ESCALERA |  |  |  |  |
| Tramos | 4 | 5.5 | 1 | 22.00 |
|  | 2 | 6.5 | 1 | 13.00 |
| Plataforma superior | 2 | 2.65 | 2.8 | 14.84 |
| Parte superior | 2 | 4.7 | 2 | 18.80 |
| A descontar 1 Ud digestor | -0.5 | 68.64 |  | -34.32 |
| Total |  |  |  | 34.32 |

**P41BARAND02** m Barandilla acero inoxidable AISI316+p.p.placas, anclajes.
64.6 m × 111.02 (117.68 con costes indirectos) = 7602.13

| Medición | Uds. | Largo | Parcial |
|---|---|---|---|
| Escalera | 12 | 4.6 | 55.20 |
|  | 8 | 1 | 8.00 |
|  | 4 | 2 | 8.00 |
| Plataforma superior | 2 | 2.75 | 5.50 |
|  | 2 | 6.15 | 12.30 |
|  | 2 | 5.25 | 10.50 |
| Parte superior | 4 | 3.9 | 15.60 |
|  | 2 | 7.05 | 14.10 |
| A descontar 1 Ud digestor | -0.5 | 129.2 | -64.60 |
| Total |  |  | 64.6 |

**P4JTAPVC200** m Junta elastomérica de estanqueidad PVC 200
122.13 m × 4.73 (5.01 con costes indirectos) = 611.87

| Medición | Uds. | Largo | Parcial |
|---|---|---|---|
| Solera | 12.57 | 6.15 | 77.31 |
|  | 12.57 | 4.85 | 60.96 |
|  | 12.57 | 0.7 | 8.80 |
| Muros perimetrales | 8 | 12.15 | 97.20 |
| A descontar 1 Ud digestor | -0.5 | 244.27 | -122.14 |
| Total |  |  | 122.13 |

**P4JDIGC01** m Junta estanca en apoyo cúpula digestor (31/05/2019)
38.65 m × 99.24 (105.19 con costes indirectos) = 4065.59
Junta estanca en apoyo cúpula muro del digestor, formada por cordón contínuo de sellado con resina epoxi, junta hidroexpansiva, apoyos de neopreno y banda elástica de PVC, incluso soportes y sellados con mastic asfáltico, terminada.

| Código | Ud | Descripción | Rendimiento | Precio | Importe |
|---|---|---|---|---|---|
| MAO-15C | h | Ayudante especialista (mano de obra; 11/11/2020) | 0.2 | 16.91 | 3.38 |
| MAO-05J | h | Oficial-1 impermeabilizador (mano de obra; 11/11/2020) | 0.2 | 17.53 | 3.51 |
| JUNTESTCD | m | Junta estanca en apoyo digestor (material; 31/05/2019) | 1 | 92.35 | 92.35 |
|  |  | Total |  |  | 99.24 |

| Medición | Uds. | Largo | Parcial |
|---|---|---|---|
| Cúpula | 12.57 | 6.15 | 77.31 |
| A descontar 1 Ud digestor | -0.5 | 77.31 | -38.66 |
| Total |  |  | 38.65 |

**P4CDIGC02** m² Calorifugado digestores: Cúpula (16/02/2016)
107.46 m² × 17.12 (18.15 con costes indirectos) = 1950.40
Calorifugado de cúpula de digestores mediante espuma de poliuretano de 60 mm de espesor, acabada con pintura acrílica, i/p.p. de medios auxiliares para su ejecución.

| Código | Ud | Descripción | Rendimiento | Precio | Importe |
|---|---|---|---|---|---|
| MAO-15C | h | Ayudante especialista | 0.3 | 16.91 | 5.07 |
| MAO-05J | h | Oficial-1 impermeabilizador | 0.2 | 17.53 | 3.51 |
| U15HG001 | kg | Isocianato (material; 16/02/2016) | 1.5 | 2.55 | 3.83 |
| U15HG011 | kg | Poliol 9131 (material; 16/02/2016) | 1.5 | 3.14 | 4.71 |
|  |  | Total |  |  | 17.12 |

| Medición | Uds. | Largo | Ancho | Parcial |
|---|---|---|---|---|
| DIGESTOR |  |  |  |  |
| cúpula | 6.28 | 5.85 | 5.85 | 214.92 |
| A descontar 1 Ud digestor | -0.5 | 214.92 |  | -107.46 |
| Total |  |  |  | 107.46 |

**P4CDIGC03** m² Calorifugado digestores: Chapa + poliuretano (16/02/2016)
492.54 m² × 31.68 (33.58 con costes indirectos) = 16539.49
Calorifugado de digestores mediante espuma de poliuretano de 60 mm de espesor, recubiertas de chapa galvanizada por una cara y lacada por la otra, de 0,7 mm de espesor, ejecutada según planos y PPTP, i/p.p. de medios auxiliares para su ejecución.

| Código | Ud | Descripción | Rendimiento | Precio | Importe |
|---|---|---|---|---|---|
| MAO-15C | h | Ayudante especialista | 0.3 | 16.91 | 5.07 |
| MAO-05J | h | Oficial-1 impermeabilizador | 0.2 | 17.53 | 3.51 |
| U15HG001 | kg | Isocianato | 1.5 | 2.55 | 3.83 |
| U15HG011 | kg | Poliol 9131 | 1.5 | 3.14 | 4.71 |
| U12NA075 | m² | Chapa galvanizada y lacada 0,7 mm Aceralia PL-75/320 (material; 31/05/2019) | 1.1 | 13.24 | 14.56 |
|  |  | Total |  |  | 31.68 |

| Medición | Uds. | Largo | Alto | Parcial |
|---|---|---|---|---|
| exterior | 12.57 | 6.45 | 12.15 | 985.08 |
| A descontar 1 Ud digestor | -0.5 | 985.08 |  | -492.54 |
| Total |  |  |  | 492.54 |

**P4GDIGP01** m² Revestimiento paramentos con gas (31/05/2019)
251.85 m² × 30.03 (31.83 con costes indirectos) = 8016.39
Revestimiento sobre paramentos en contacto con gas de digestores anaerobios con mortero impermeabilizante de resina epoxi tipo MasterSeal M 310 o similar. Este revestimiento epoxi flexible se aplicará para la protección e impermeabilización del interior de las estructuras de hormigón sometidas a ataques químicos severos, i/p,.p. de medios auxiliares para su ejecución.

| Código | Ud | Descripción | Rendimiento | Precio | Importe |
|---|---|---|---|---|---|
| MAO-15C | h | Ayudante especialista | 0.4 | 16.91 | 6.76 |
| MAO-05J | h | Oficial-1 impermeabilizador | 0.4 | 17.53 | 7.01 |
| MORTIMPEPOXI | m2 | Mortero impermeabilizante epoxi (material; 31/05/2019) | 1 | 16.26 | 16.26 |
|  |  | Total |  |  | 30.03 |

| Medición | Uds. | Largo | Ancho | Alto | Parcial |
|---|---|---|---|---|---|
| DIGESTOR |  |  |  |  |  |
| cúpula | 12.57 | 5.85 | 5.85 |  | 430.18 |
| muro | 12.57 | 5.85 |  | 1 | 73.53 |
| A descontar 1 Ud digestor | -0.5 | 503.71 |  |  | -251.86 |
| Total |  |  |  |  | 251.85 |

**P41TRAM_003C** m² Tapa ciega registrable 1000kg/m2 PRFV+antideslizante
7.71 m² × 151.68 (160.78 con costes indirectos) = 1239.61

| Medición | Uds. | Largo | Ancho | Parcial |
|---|---|---|---|---|
| Arqueta toma de muestras | 2 | 2.3 | 2.3 | 10.58 |
| Arqueta de fangos | 4 | 1.1 | 1.1 | 4.84 |
| A descontar 1 Ud digestor | -0.5 | 15.42 |  | -7.71 |
| Total |  |  |  | 7.71 |

**P4PATE01** ud Pate polipropileno
15 ud × 4.57 (4.84 con costes indirectos) = 72.60

| Medición | Uds. | Largo | Parcial |
|---|---|---|---|
| Arqueta toma de muestras | 2 | 5 | 10.00 |
| Arqueta de fangos | 4 | 5 | 20.00 |
| A descontar 1 Ud digestor | -0.5 | 30 | -15.00 |
| Total |  |  | 15 |

**MXREI0800** Ud Registro de inspección DN 800 mm (23/03/2017)
3 Ud × 5557 (5890.42 con costes indirectos) = 17671.26
Registro de inspección, (boca de hombre) de las siguientes características:
- Localización: En cúpula/muros del digestor
- Diámetro: 800 mm
- Incluye pasamuro en acero inoxidable AISI-316L, de las siguientes características:
. Tubo de 800 mm. de diámetro x 400 mm. de longitud x 4 mm. de espesor, con arandelas estancas
. Brida en acero inox. AISI-316, DIN-2501, de 800 mm de diámetro.
. Brida ciega en acero inox AISI-316, DIN-2501, de 800 mm de diámetro.

| Código | Ud | Descripción | Rendimiento | Precio | Importe |
|---|---|---|---|---|---|
| MAO-001 | h | Cuadrilla "A" | 8.5 | 42 | 357.00 |
| MATPDIGR01 | ud | Boca de hombre / registro inspección (material; 24/03/2021) | 1 | 5200 | 5200.00 |
|  |  | Total |  |  | 5557 |

*Pliego de condiciones*
Manhole of the following characteristics:
- Location: In the digester dome
- Diameter: 800 mm
- Including wall transient pipe in stainless steel AISI-316L, with the following features:
. Tube 800 mm. diameter x 400 mm. long x 4 mm. thick,with tight washers
. Stainless steel flange. AISI-316, DIN-2501, 800 mm in diameter.
. Blind flange in stainless steel AISI-316, DIN-2501, 800 mm in diameter.

| Medición | Uds. | Largo | Parcial |
|---|---|---|---|
|  | 2 | 3 | 6.00 |
| A descontar 1 Ud digestor | -0.5 | 6 | -3.00 |
| Total |  |  | 3 |

#### A2.01.20 Edificio de fangos (19/11/1998)
Importe: 238453.56

**P1MT03B1K** m³ Excavación localizadas en EDAR+Tte vertedero
1163.38 m³ × 3.81 (4.04 con costes indirectos) = 4700.06

| Medición | Uds. | Largo | Ancho | Alto | Parcial |
|---|---|---|---|---|---|
| Cimentación | 1 | 19 | 19 | 0.5 | 180.50 |
| Zapatas | 2 | 4.5 | 4.5 | 0.7 | 28.35 |
|  | 1 | 3.5 | 3.5 | 0.6 | 7.35 |
| Pozos de cimentación | 2 | 3.5 | 3.5 | 1 | 24.50 |
|  | 1 | 2.5 | 2.5 | 1 | 6.25 |
| Vigas de atado | 2 | 4.15 | 1.4 | 0.5 | 5.81 |
| Sotano | 1 | 10.1 | 18.4 | 4.9 | 910.62 |
| Total |  |  |  |  | 1163.38 |

**P1MT04B** m³ Rellenos localizado con suelos proc. excav 150 mm 95%PN
255.29 m³ × 2.99 (3.17 con costes indirectos) = 809.27

| Medición | Uds. | Largo | Ancho | Alto | Parcial |
|---|---|---|---|---|---|
| s/medición excvación | 1 | 1163.38 |  |  | 1163.38 |
| a deducir: |  |  |  |  |  |
| Cimentación | -1 | 16.9 | 17.2 | 0.5 | -145.34 |
| Zapatas | -2 | 3.5 | 3.5 | 1.7 | -41.65 |
|  | -1 | 2.5 | 2.5 | 1.6 | -10.00 |
| Vigas de atado | -2 | 5.15 | 0.4 | 0.5 | -2.06 |
| Sotano | -1 | 9.1 | 17.4 | 0.6 | -95.00 |
|  | -1 | 8.5 | 16.8 | 4.3 | -614.04 |
| Total |  |  |  |  | 255.29 |

**P1MT08GTX-002** m² Geotextil Geotesant-295gr/m2
327.18 m² × 1.69 (1.79 con costes indirectos) = 585.65

| Medición | Uds. | Largo | Ancho | Parcial |
|---|---|---|---|---|
| Solera edificio | 1 | 8.6 | 17.6 | 151.36 |
|  | 2 | 0.4 | 8.5 | 6.80 |
|  | 1 | 0.4 | 17.6 | 7.04 |
| Sotano | 1 | 9.1 | 17.8 | 161.98 |
| Total |  |  |  | 327.18 |

**P1MT04D** m³ Rellenos localizado con material filtrante 40/80 95%PN
98.15 m³ × 11.03 (11.69 con costes indirectos) = 1147.37

| Medición | Uds. | Largo | Ancho | Alto | Parcial |
|---|---|---|---|---|---|
| Solera edificio | 1 | 8.6 | 17.6 | 0.3 | 45.41 |
|  | 2 | 0.4 | 8.5 | 0.3 | 2.04 |
|  | 1 | 0.4 | 17.6 | 0.3 | 2.11 |
| Sotano | 1 | 9.1 | 17.8 | 0.3 | 48.59 |
| Total |  |  |  |  | 98.15 |

**P4HG-002F** m³ Hormigón HNE-150 y/o ciclópeo cruces arroyo
30.75 m³ × 31.13 (33 con costes indirectos) = 1014.75

| Medición | Uds. | Largo | Ancho | Alto | Parcial |
|---|---|---|---|---|---|
| Zapatas | 2 | 3.5 | 3.5 | 1 | 24.50 |
|  | 1 | 2.5 | 2.5 | 1 | 6.25 |
| Total |  |  |  |  | 30.75 |

**P4HG-002A** m³ Hormigón HL-150/P/20 Elementos horizontales y verticales
33.13 m³ × 46.19 (48.96 con costes indirectos) = 1622.04

| Medición | Uds. | Largo | Ancho | Alto | Parcial |
|---|---|---|---|---|---|
| CIMENTACIÓN |  |  |  |  |  |
| Vigas de atado | 2 | 5.15 | 0.4 | 0.1 | 0.41 |
| Solera edificio | 1 | 8.6 | 17.6 | 0.1 | 15.14 |
|  | 2 | 0.4 | 8.5 | 0.1 | 0.68 |
|  | 1 | 0.4 | 17.6 | 0.1 | 0.70 |
| Sotano | 1 | 9.1 | 17.8 | 0.1 | 16.20 |
| Total |  |  |  |  | 33.13 |

**P4HG-004A2H** m³ Hormigón HA-30/B/20/IV+Qb+SR soleras, cimentaciones, forjados
170.06 m³ × 77.3 (81.94 con costes indirectos) = 13934.72

| Medición | Uds. | Largo | Ancho | Alto | Parcial |
|---|---|---|---|---|---|
| CIMENTACIÓN |  |  |  |  |  |
| Zapatas | 2 | 3.5 | 3.5 | 0.7 | 17.15 |
|  | 1 | 2.5 | 2.5 | 0.6 | 3.75 |
| Vigas de atado | 2 | 5.15 | 0.4 | 0.4 | 1.65 |
| Solera edificio | 1 | 8.2 | 17.2 | 0.2 | 28.21 |
|  | 2 | 0.2 | 8.5 | 0.2 | 0.68 |
|  | 1 | 0.2 | 17.2 | 0.2 | 0.69 |
| Sotano | 1 | 9.1 | 17.4 | 0.5 | 79.17 |
| LOSAS |  |  |  |  |  |
| Sotano | 1 | 7.5 | 13.3 | 0.4 | 39.90 |
|  | -1 | 1.2 | 1 | 0.4 | -0.48 |
|  | -1 | 1 | 1 | 0.4 | -0.40 |
|  | -1 | 0.8 | 0.8 | 0.4 | -0.26 |
| Total |  |  |  |  | 170.06 |

**P4HG-002B** m³ Hormigón HM-20/B/20/IIa Elementos horizontales y verticales
13.45 m³ × 55.85 (59.2 con costes indirectos) = 796.24

| Medición | Uds. | Largo | Ancho | Alto | Parcial |
|---|---|---|---|---|---|
| Bancadas | 2 | 1.6 | 1.8 | 0.2 | 1.15 |
|  | 3 | 1.9 | 1.2 | 0.2 | 1.37 |
|  | 2 | 1 | 1 | 0.2 | 0.40 |
|  | 2 | 1.3 | 0.3 | 0.2 | 0.16 |
|  | 1 | 3.9 | 3.25 | 0.2 | 2.54 |
| Apoyos | 4 | 0.6 | 0.6 | 0.3 | 0.43 |
|  | 2 | 0.7 | 0.7 | 0.2 | 0.20 |
| Pendientes | 1 | 4 | 4 | 0.45 | 7.20 |
| Total |  |  |  |  | 13.45 |

**P4HG-004A2V** m³ Hormigón HA-30/B/20/IV+Qb SR muros, alzados, pilares y vigas
142.11 m³ × 84.97 (90.07 con costes indirectos) = 12799.85

| Medición | Uds. | Largo | Ancho | Alto | Parcial |
|---|---|---|---|---|---|
| MUROS |  |  |  |  |  |
| Sotano | 2 | 8.5 | 0.5 | 4.9 | 41.65 |
|  | 2 | 15.8 | 0.5 | 4.9 | 77.42 |
|  | 2 | 4 | 0.4 | 4.5 | 14.40 |
|  | 1 | 4.8 | 0.4 | 4.5 | 8.64 |
| Total |  |  |  |  | 142.11 |

**P4ETT-004E-E1** m² Encof/desenc. Cimientos OCULTOS
88.73 m² × 13.55 (14.36 con costes indirectos) = 1274.16

| Medición | Uds. | Largo | Alto | Parcial |
|---|---|---|---|---|
| CIMENTACIÓN |  |  |  |  |
| Zapatas | 8 | 3.5 | 0.7 | 19.60 |
|  | 4 | 2.5 | 0.6 | 6.00 |
| Vigas de atado | 4 | 5.15 | 0.4 | 8.24 |
| Solera edificio | 2 | 16.9 | 0.2 | 6.76 |
|  | 2 | 17.2 | 0.2 | 6.88 |
| Sotano | 2 | 9.1 | 0.5 | 9.10 |
|  | 2 | 17.4 | 0.5 | 17.40 |
| Bancadas | 4 | 1.6 | 0.2 | 1.28 |
|  | 4 | 1.8 | 0.2 | 1.44 |
|  | 6 | 1.9 | 0.2 | 2.28 |
|  | 6 | 1.2 | 0.2 | 1.44 |
|  | 8 | 1 | 0.2 | 1.60 |
|  | 4 | 1.3 | 0.2 | 1.04 |
|  | 4 | 0.3 | 0.2 | 0.24 |
|  | 1 | 3.9 | 0.2 | 0.78 |
|  | 1 | 3.25 | 0.2 | 0.65 |
| Apoyos | 16 | 0.6 | 0.3 | 2.88 |
|  | 8 | 0.7 | 0.2 | 1.12 |
| Total |  |  |  | 88.73 |

**P4ETT-004A-E2** m² Encof/desenc. muros y paramentos RECTOS y VISTOS
697.99 m² × 20.86 (22.11 con costes indirectos) = 15432.56

| Medición | Uds. | Largo | Ancho | Alto | Parcial |
|---|---|---|---|---|---|
| MUROS |  |  |  |  |  |
| Sotano | 4 | 8.5 |  | 4.9 | 166.60 |
|  | 4 | 15.8 |  | 4.9 | 309.68 |
|  | 4 | 4 |  | 4.5 | 72.00 |
|  | 2 | 4.8 |  | 4.5 | 43.20 |
| LOSAS |  |  |  |  |  |
| Sotano | 1 | 7.5 | 13.3 |  | 99.75 |
|  | 1 | 7.5 |  | 0.4 | 3.00 |
|  | 1 | 1.2 |  | 0.4 | 0.48 |
|  | 1 | 1 |  | 0.4 | 0.40 |
|  | 4 | 1 |  | 0.4 | 1.60 |
|  | 4 | 0.8 |  | 0.4 | 1.28 |
| Total |  |  |  |  | 697.99 |

**P4ETT-002** kg Acero B-500-S
30792.9 kg × 1.32 (1.4 con costes indirectos) = 43110.06

| Medición | Uds. | Largo | Ancho | Parcial |
|---|---|---|---|---|
| Solera edificio | 1 | 29.58 | 105 | 3105.90 |
| Zapatas | 1 | 20.9 | 75 | 1567.50 |
| Viga atado | 1 | 1.65 | 75 | 123.75 |
| Solera sotano | 1 | 79.17 | 95 | 7521.15 |
| Muros sotano | 1 | 142.11 | 100 | 14211.00 |
| Losa sotano | 1 | 38.76 | 110 | 4263.60 |
| Total |  |  |  | 30792.9 |

**P41ETT-001** kg Acero laminado S-275Jr + pintura epoxy+pintura ignófuga
7470.02 kg × 1.87 (1.98 con costes indirectos) = 14790.64

| Medición | Uds. | Largo | Ancho | Alto | Parcial |
|---|---|---|---|---|---|
| PLATAFORMA |  |  |  |  |  |
| Pilares | 20 | 2.2 | 61.3 |  | 2697.20 |
| Placas | 20 | 0.12 | 7850 | 0.02 | 376.80 |
| Vigas | 2 | 7 | 61.3 |  | 858.20 |
|  | 3 | 13.8 | 61.3 |  | 2537.82 |
| VARIOS | 1 | 1000 |  |  | 1000.00 |
| Total |  |  |  |  | 7470.02 |

**P6PGRUACARRI5** m Carril rodadura de las Puente Grúa hasta 5000 Kg
32 m × 86.91 (92.12 con costes indirectos) = 2947.84

| Medición | Uds. | Largo | Parcial |
|---|---|---|---|
| Puente grua | 2 | 16 | 32.00 |
| Total |  |  | 32 |

**P41TRAM_003** m² Tramex AISI-316L 50x50x5(1000kg/m2)
96.6 m² × 66.13 (70.1 con costes indirectos) = 6771.66

| Medición | Uds. | Largo | Ancho | Parcial |
|---|---|---|---|---|
| Plataforma | 1 | 7 | 13.8 | 96.60 |
| Total |  |  |  | 96.6 |

**P4PREF01B2** m Pilar prefabricado 50x50cm ambiente IV+Qb
51 m × 240.5 (254.93 con costes indirectos) = 13001.43

| Medición | Uds. | Alto | Parcial |
|---|---|---|---|
| Ed. fangos | 6 | 8.5 | 51.00 |
| Total |  |  | 51 |

**P4PREF10** Ud Vaina corrugada en cimentación empotr. pilares
6 Ud × 8.71 (9.23 con costes indirectos) = 55.38

| Medición | Uds. | Parcial |
|---|---|---|
| Pilares | 6 | 6.00 |
| Total |  | 6 |

**P4PREF4A** m Viga rectangular JPR 40x40 pretensada ambiente IV+Qb
16.4 m × 205.8 (218.15 con costes indirectos) = 3577.66

| Medición | Uds. | Largo | Parcial |
|---|---|---|---|
| Pórticos | 1 | 16.4 | 16.40 |
| Total |  |  | 16.4 |

**P4PREF06** ml Jácena portacanalón "H" 0,40 x 0,40 m.
32 ml × 79.25 (84.01 con costes indirectos) = 2688.32

| Medición | Uds. | Largo | Parcial |
|---|---|---|---|
| Portacanalon | 2 | 16 | 32.00 |
| Total |  |  | 32 |

**P4PREF7B** m Correa tubular TUB30 pretensada
128 m × 19.98 (21.18 con costes indirectos) = 2711.04

| Medición | Uds. | Largo | Parcial |
|---|---|---|---|
| Correas | 8 | 16 | 128.00 |
| Total |  |  | 128 |

**P4PREF4B** m Viga rectangular JPR 40x70 pretensada ambiente IV+Qb
32.8 m × 224.95 (238.45 con costes indirectos) = 7821.16

| Medición | Uds. | Largo | Parcial |
|---|---|---|---|
| Pórticos Delta | 2 | 16.4 | 32.80 |
| Total |  |  | 32.8 |

**P3EDIFCUB1** m² Cubierta con panel sandwich teja de doble chapa de acero galv
277.2 m² × 19.79 (20.98 con costes indirectos) = 5815.66

| Medición | Uds. | Largo | Ancho | Parcial |
|---|---|---|---|---|
| Cubierta | 1 | 16.5 | 16.8 | 277.20 |
| Total |  |  |  | 277.2 |

**P4PREF14** m Peto interior en fachadas - union cubierta
66.6 m × 47.04 (49.86 con costes indirectos) = 3320.68

| Medición | Uds. | Largo | Parcial |
|---|---|---|---|
| Cubierta | 2 | 16.5 | 33.00 |
|  | 2 | 16.8 | 33.60 |
| Total |  |  | 66.6 |

**P3DRENCUB5** m Canalón de chapa 1100x1,5 mm en cubierta
33 m × 37.23 (39.46 con costes indirectos) = 1302.18

| Medición | Uds. | Largo | Parcial |
|---|---|---|---|
| Cubierta | 2 | 16.5 | 33.00 |
| Total |  |  | 33 |

**P3EDIFCUB11** m Remate en chapa prelacada 7mm - 500
33 m × 10.54 (11.17 con costes indirectos) = 368.61

| Medición | Uds. | Largo | Parcial |
|---|---|---|---|
| Cubierta | 2 | 16.5 | 33.00 |
| Total |  |  | 33 |

**P3EDIFCUB12** m Remate en chapa prelacada 7mm - 1000
16.5 m × 22.49 (23.84 con costes indirectos) = 393.36

| Medición | Uds. | Largo | Parcial |
|---|---|---|---|
| Cumbrera | 1 | 16.5 | 16.50 |
| Total |  |  | 16.5 |

**P4JTAPVC200** m Junta elastomérica de estanqueidad PVC 200
99 m × 4.73 (5.01 con costes indirectos) = 495.99

| Medición | Uds. | Largo | Alto | Parcial |
|---|---|---|---|---|
| MUROS |  |  |  |  |
| Sotano | 2 | 8.5 |  | 17.00 |
|  | 2 | 15.8 |  | 31.60 |
|  | 4 |  | 4.9 | 19.60 |
|  | 2 | 4 |  | 8.00 |
|  | 1 | 4.8 |  | 4.80 |
|  | 4 |  | 4.5 | 18.00 |
| Total |  |  |  | 99 |

**P3LAM1** m² Imperm. muros+Lámina dren PE+Geotex 200 g
242.88 m² × 10.67 (11.31 con costes indirectos) = 2746.97

| Medición | Uds. | Largo | Alto | Parcial |
|---|---|---|---|---|
| MUROS |  |  |  |  |
| Sotano | 2 | 8.5 | 4.8 | 81.60 |
|  | 2 | 16.8 | 4.8 | 161.28 |
| Total |  |  |  | 242.88 |

**P3EDIF001A** m² Panel prefabricado hormigón blanco y/o color liso
662.84 m² × 42.93 (45.51 con costes indirectos) = 30165.85

| Medición | Uds. | Largo | Alto | Parcial |
|---|---|---|---|---|
| Edificio fangos | 2 | 16.9 | 10.6 | 358.28 |
|  | 2 | 16.8 | 10.6 | 356.16 |
| a deducir: |  |  |  |  |
| Puertas | -1 | 4 | 3.9 | -15.60 |
| Ventanas | -6 | 4 | 1.5 | -36.00 |
| Total |  |  |  | 662.84 |

**P41ESC4** m Escalera peldaño inclinada PRFV 1.0m ancho
18.92 m × 294.75 (312.44 con costes indirectos) = 5911.36

| Medición | Uds. | Largo | Ancho | Parcial |
|---|---|---|---|---|
| Sotano | 1 | 10 | 1 | 10.00 |
| Plataforma | 1 | 5.4 | 1 | 5.40 |
| Poli | 2 | 2.2 | 0.8 | 3.52 |
| Total |  |  |  | 18.92 |

**P41BARAND04** m Barandilla normalizada PRFV
25.2 m × 93.43 (99.04 con costes indirectos) = 2495.81

| Medición | Uds. | Largo | Parcial |
|---|---|---|---|
| Plataforma | 1 | 7.9 | 7.90 |
|  | 1 | 13.1 | 13.10 |
| Sotano | 1 | 4.2 | 4.20 |
| Total |  |  | 25.2 |

**P5PAVPINT_002** m² Pavimento industrial antideslizante
233.31 m² × 58.74 (62.26 con costes indirectos) = 14525.88

| Medición | Uds. | Largo | Ancho | Parcial |
|---|---|---|---|---|
| Ed. fangos | 1 | 16.5 | 16.8 | 277.20 |
| a deducir: |  |  |  |  |
| Huecos | -1 | 7.5 | 2.5 | -18.75 |
|  | -1 | 1.2 | 1 | -1.20 |
|  | -1 | 1 | 1 | -1.00 |
|  | -1 | 0.8 | 0.8 | -0.64 |
| bancadas | -3 | 1.9 | 1.2 | -6.84 |
|  | -2 | 1 | 1 | -2.00 |
|  | -2 | 1.3 | 0.3 | -0.78 |
|  | -1 | 3.9 | 3.25 | -12.68 |
| Total |  |  |  | 233.31 |

**P3SUM2C** ud Sumidero sifónico 40x40
2 ud × 182.24 (193.17 con costes indirectos) = 386.34

| Medición | Uds. | Parcial |
|---|---|---|
| Ed. fangos | 2 | 2.00 |
| Total |  | 2 |

**P3DRENCUB4** m Bajante PVC 160 mm
40 m × 15.88 (16.83 con costes indirectos) = 673.20

| Medición | Uds. | Largo | Parcial |
|---|---|---|---|
|  | 4 | 10 | 40.00 |
| Total |  |  | 40 |

**P3DRENCUB11** ud Paragravillas para bajantes
4 ud × 43.44 (46.05 con costes indirectos) = 184.20

| Medición | Uds. | Parcial |
|---|---|---|
| Paragravillas | 4 | 4.00 |
| Total |  | 4 |

**P3EDIF6D** m² Carpintería PVC lacado+cristal 4-10-4 seguridad
36 m² × 130.03 (137.83 con costes indirectos) = 4961.88

| Medición | Uds. | Largo | Alto | Parcial |
|---|---|---|---|---|
| Ventanas | 6 | 4 | 1.5 | 36.00 |
| Total |  |  |  | 36 |

**P3EDIF004C** m2 Puertas Seccionables motorizadas
31.2 m2 × 205.84 (218.19 con costes indirectos) = 6807.53

| Medición | Uds. | Largo | Alto | Parcial |
|---|---|---|---|---|
| Ed. fangos | 2 | 4 | 3.9 | 31.20 |
| Total |  |  |  | 31.2 |

**P5ARQLD4B** Ud Arqueta de registro 60x60x60 1/2 tapa FD
1 Ud × 112.93 (119.71 con costes indirectos) = 119.71

**P3EDIF30B** ud Ayudas albañilería edificación y obra civil (edif industrial)
1 ud × 3353.91 (3555.14 con costes indirectos) = 3555.14

**P3EDIF30C** ud Ayudas albañilería instalaciones (edificio industrial)
1 ud × 2482.41 (2631.35 con costes indirectos) = 2631.35

#### A2.01.21 Silo de fangos deshidratados (08/02/2008)
Importe: 60000.59

**P1MT03B1K** m³ Excavación localizadas en EDAR+Tte vertedero
122.84 m³ × 3.81 (4.04 con costes indirectos) = 496.27

| Medición | Uds. | Largo | Ancho | Alto | Parcial |
|---|---|---|---|---|---|
| Cimentación | 1 | 18.5 | 8.3 | 0.8 | 122.84 |
| Total |  |  |  |  | 122.84 |

**P1MT04B** m³ Rellenos localizado con suelos proc. excav 150 mm 95%PN
20.06 m³ × 2.99 (3.17 con costes indirectos) = 63.59

| Medición | Uds. | Largo | Ancho | Alto | Parcial |
|---|---|---|---|---|---|
| s/medición excavación | 1 | 122.84 |  |  | 122.84 |
| A deducir |  |  |  |  |  |
| Cimentación | -1 | 17.6 | 7.3 | 0.8 | -102.78 |
| Total |  |  |  |  | 20.06 |

**P1MT08GTX-002** m² Geotextil Geotesant-295gr/m2
128.48 m² × 1.69 (1.79 con costes indirectos) = 229.98

| Medición | Uds. | Largo | Ancho | Parcial |
|---|---|---|---|---|
| Cimentación | 1 | 17.6 | 7.3 | 128.48 |
| Total |  |  |  | 128.48 |

**P1MT04D** m³ Rellenos localizado con material filtrante 40/80 95%PN
38.54 m³ × 11.03 (11.69 con costes indirectos) = 450.53

| Medición | Uds. | Largo | Ancho | Alto | Parcial |
|---|---|---|---|---|---|
| Cimentación | 1 | 17.6 | 7.3 | 0.3 | 38.54 |
| Total |  |  |  |  | 38.54 |

**P4HG-002A** m³ Hormigón HL-150/P/20 Elementos horizontales y verticales
12.85 m³ × 46.19 (48.96 con costes indirectos) = 629.14

| Medición | Uds. | Largo | Ancho | Alto | Parcial |
|---|---|---|---|---|---|
| Solera | 1 | 17.6 | 7.3 | 0.1 | 12.85 |
| Total |  |  |  |  | 12.85 |

**P4HG-004A2H** m³ Hormigón HA-30/B/20/IV+Qb+SR soleras, cimentaciones, forjados
51.97 m³ × 77.3 (81.94 con costes indirectos) = 4258.42

| Medición | Uds. | Largo | Ancho | Alto | Parcial |
|---|---|---|---|---|---|
| Solera | 1 | 17.6 | 7.3 | 0.4 | 51.39 |
| Pedestales | 4 | 0.6 | 0.6 | 0.4 | 0.58 |
| Total |  |  |  |  | 51.97 |

**P4ETT-004E-E1** m² Encof/desenc. Cimientos OCULTOS
32.79 m² × 13.55 (14.36 con costes indirectos) = 470.86

| Medición | Uds. | Largo | Alto | Parcial |
|---|---|---|---|---|
| Cimentación | 2 | 1 | 0.3 | 0.60 |
|  | 2 | 1.25 | 0.3 | 0.75 |
| Zapatas | 16 | 2.5 | 0.6 | 24.00 |
| Vigas de atado | 4 | 1 | 0.4 | 1.60 |
|  | 4 | 1.25 | 0.4 | 2.00 |
| Pedestales | 16 | 0.6 | 0.4 | 3.84 |
| Total |  |  |  | 32.79 |

**P4ETT-002** kg Acero B-500-S
4411.65 kg × 1.32 (1.4 con costes indirectos) = 6176.31

| Medición | Uds. | Largo | Ancho | Parcial |
|---|---|---|---|---|
| CIMENTACIONES |  |  |  |  |
| Solera | 1 | 51.39 | 85 | 4368.15 |
| Pedestales | 1 | 0.58 | 75 | 43.50 |
| Total |  |  |  | 4411.65 |

**P41ETT-001** kg Acero laminado S-275Jr + pintura epoxy+pintura ignófuga
16819.7 kg × 1.87 (1.98 con costes indirectos) = 33303.01

| Medición | Uds. | Largo | Ancho | Parcial |
|---|---|---|---|---|
| Pilares |  |  |  |  |
| HEB 300 | 4 | 19 | 117 | 8892.00 |
| HEB 260 | 6 | 5 | 93 | 2790.00 |
| Vigas |  |  |  |  |
| IPE 300 | 9 | 6.5 | 42.2 | 2468.70 |
|  | 2 | 2.6 | 42.2 | 219.44 |
|  | 2 | 8.5 | 42.2 | 717.40 |
| Correas |  |  |  |  |
| IPE 120 | 4 | 17.6 | 10.4 | 732.16 |
| Varios | 1 | 1000 |  | 1000.00 |
| Total |  |  |  | 16819.7 |

**P3EDIFCUB1** m² Cubierta con panel sandwich teja de doble chapa de acero galv
654.4 m² × 19.79 (20.98 con costes indirectos) = 13729.31

| Medición | Uds. | Largo | Ancho | Alto | Parcial |
|---|---|---|---|---|---|
| Cubiertas | 1 | 6.5 | 6.5 |  | 42.25 |
|  | 1 | 2.6 | 6.5 |  | 16.90 |
|  | 1 | 8.5 | 6.5 |  | 55.25 |
| Cerramientos laterales | 2 | 17.6 |  | 5 | 176.00 |
|  | 4 | 6.5 |  | 14 | 364.00 |
| Total |  |  |  |  | 654.4 |

**P3SUM2C** ud Sumidero sifónico 40x40
1 ud × 182.24 (193.17 con costes indirectos) = 193.17

#### A2.01.22 Tolva de fangos predeshidratados (08/02/2008)
Importe: 5557.84

**P1MT03B1K** m³ Excavación localizadas en EDAR+Tte vertedero
67.68 m³ × 3.81 (4.04 con costes indirectos) = 273.43

| Medición | Uds. | Largo | Ancho | Alto | Parcial |
|---|---|---|---|---|---|
| Cimentación | 1 | 6.5 | 6.5 | 1 | 42.25 |
| Pozos de cimentación | 4 | 1.7 | 1.7 | 2.2 | 25.43 |
| Total |  |  |  |  | 67.68 |

**P1MT04B** m³ Rellenos localizado con suelos proc. excav 150 mm 95%PN
22.21 m³ × 2.99 (3.17 con costes indirectos) = 70.41

| Medición | Uds. | Largo | Parcial |
|---|---|---|---|
| s/medición excavación | 1 | 67.68 | 67.68 |
| A deducir |  |  |  |
| Pozos de cimentación | -1 | 28.9 | -28.90 |
| Suelo granular | -1 | 3.99 | -3.99 |
| H.L. | -1 | 1.32 | -1.32 |
| Cimentación | -1 | 11.26 | -11.26 |
| Total |  |  | 22.21 |

**P1MT08GTX-002** m² Geotextil Geotesant-295gr/m2
13.31 m² × 1.69 (1.79 con costes indirectos) = 23.82

| Medición | Uds. | Largo | Ancho | Parcial |
|---|---|---|---|---|
| Solera | 1 | 8.69 |  | 8.69 |
|  | 2 | 1.8 | 0.2 | 0.72 |
|  | 2 | 2.05 | 0.2 | 0.82 |
| Vigas de atado | 2 | 1.8 | 0.4 | 1.44 |
|  | 2 | 2.05 | 0.4 | 1.64 |
| Total |  |  |  | 13.31 |

**P1MT04D** m³ Rellenos localizado con material filtrante 40/80 95%PN
3.99 m³ × 11.03 (11.69 con costes indirectos) = 46.64

| Medición | Uds. | Largo | Ancho | Alto | Parcial |
|---|---|---|---|---|---|
| Solera | 1 | 8.69 |  | 0.3 | 2.607 |
|  | 2 | 1.8 | 0.2 | 0.3 | 0.216 |
|  | 2 | 2.05 | 0.2 | 0.3 | 0.246 |
| Vigas de atado | 2 | 1.8 | 0.4 | 0.3 | 0.432 |
|  | 2 | 2.05 | 0.4 | 0.3 | 0.492 |
| Total |  |  |  |  | 3.99 |

**P4HG-002F** m³ Hormigón HNE-150 y/o ciclópeo cruces arroyo
28.9 m³ × 31.13 (33 con costes indirectos) = 953.70

| Medición | Uds. | Largo | Ancho | Alto | Parcial |
|---|---|---|---|---|---|
| Pozos de cimentación | 4 | 1.7 | 1.7 | 2.5 | 28.90 |
| Total |  |  |  |  | 28.9 |

**P4HG-002A** m³ Hormigón HL-150/P/20 Elementos horizontales y verticales
1.32 m³ × 46.19 (48.96 con costes indirectos) = 64.63

| Medición | Uds. | Largo | Ancho | Alto | Parcial |
|---|---|---|---|---|---|
| Solera | 1 | 8.69 |  | 0.1 | 0.87 |
|  | 2 | 1.8 | 0.2 | 0.1 | 0.07 |
|  | 2 | 2.05 | 0.2 | 0.1 | 0.08 |
| Vigas de atado | 2 | 1.8 | 0.4 | 0.1 | 0.14 |
|  | 2 | 2.05 | 0.4 | 0.1 | 0.16 |
| Total |  |  |  |  | 1.32 |

**P4HG-004A2H** m³ Hormigón HA-30/B/20/IV+Qb+SR soleras, cimentaciones, forjados
11.84 m³ × 77.3 (81.94 con costes indirectos) = 970.17

| Medición | Uds. | Largo | Ancho | Alto | Parcial |
|---|---|---|---|---|---|
| Solera | 1 | 8.69 |  | 0.3 | 2.61 |
|  | 2 | 1.8 | 0.2 | 0.3 | 0.22 |
|  | 2 | 2.05 | 0.2 | 0.3 | 0.25 |
| Zapatas | 4 | 1.7 | 1.7 | 0.6 | 6.94 |
| Vigas de atado | 2 | 1.8 | 0.4 | 0.4 | 0.58 |
|  | 2 | 2.05 | 0.4 | 0.4 | 0.66 |
| Pedestales | 4 | 0.6 | 0.6 | 0.4 | 0.58 |
| Total |  |  |  |  | 11.84 |

**P4ETT-004E-E1** m² Encof/desenc. Cimientos OCULTOS
28.63 m² × 13.55 (14.36 con costes indirectos) = 411.13

| Medición | Uds. | Largo | Alto | Parcial |
|---|---|---|---|---|
| Cimentación | 2 | 1.8 | 0.3 | 1.08 |
|  | 2 | 2.05 | 0.3 | 1.23 |
| Zapatas | 16 | 1.7 | 0.6 | 16.32 |
| Vigas de atado | 4 | 1.8 | 0.4 | 2.88 |
|  | 4 | 2.05 | 0.4 | 3.28 |
| Pedestales | 16 | 0.6 | 0.4 | 3.84 |
| Total |  |  |  | 28.63 |

**P4ETT-002** kg Acero B-500-S
1539.1 kg × 1.32 (1.4 con costes indirectos) = 2154.74

| Medición | Uds. | Largo | Ancho | Parcial |
|---|---|---|---|---|
| CIMENTACIONES |  |  |  |  |
| Solera | 1 | 2.06 | 75 | 154.50 |
| Zapatas | 1 | 15 | 80 | 1200.00 |
| Vigas de atado | 1 | 0.72 | 200 | 144.00 |
| Pedestales | 1 | 0.58 | 70 | 40.60 |
| Total |  |  |  | 1539.1 |

**P41ETT-001** kg Acero laminado S-275Jr + pintura epoxy+pintura ignófuga
200 kg × 1.87 (1.98 con costes indirectos) = 396.00

| Medición | Uds. | Largo | Parcial |
|---|---|---|---|
| Varios | 1 | 200 | 200.00 |
| Total |  |  | 200 |

**P3SUM2C** ud Sumidero sifónico 40x40
1 ud × 182.24 (193.17 con costes indirectos) = 193.17

#### A2.01.23 Hidrólisis térmica (27/11/2009)
Importe: 4675.62

**P1MT03B1K** m³ Excavación localizadas en EDAR+Tte vertedero
91.8 m³ × 3.81 (4.04 con costes indirectos) = 370.87

| Medición | Uds. | Largo | Ancho | Alto | Parcial |
|---|---|---|---|---|---|
| Cimentación | 1 | 13.5 | 4 | 1.7 | 91.80 |
| Total |  |  |  |  | 91.8 |

**P1MT04B** m³ Rellenos localizado con suelos proc. excav 150 mm 95%PN
11.55 m³ × 2.99 (3.17 con costes indirectos) = 36.61

| Medición | Uds. | Largo | Ancho | Alto | Parcial |
|---|---|---|---|---|---|
| s/medición excavación | 1 | 91.8 |  |  | 91.80 |
| A deducir |  |  |  |  |  |
| Cimentación | -1 | 12.5 | 3 | 0.7 | -26.25 |
| Saneo | -1 | 13.5 | 4 | 1 | -54.00 |
| Total |  |  |  |  | 11.55 |

**P1MT04A** m³ Rellenos localizado con suelos proc. préstamo selec. 33 mm 95%PN
54 m³ × 5.06 (5.36 con costes indirectos) = 289.44

| Medición | Uds. | Largo | Ancho | Alto | Parcial |
|---|---|---|---|---|---|
| Saneo | 1 | 13.5 | 4 | 1 | 54.00 |
| Total |  |  |  |  | 54 |

**P1MT08GTX-002** m² Geotextil Geotesant-295gr/m2
37.5 m² × 1.69 (1.79 con costes indirectos) = 67.13

| Medición | Uds. | Largo | Ancho | Parcial |
|---|---|---|---|---|
| Cimentación | 1 | 12.5 | 3 | 37.50 |
| Total |  |  |  | 37.5 |

**P1MT04D** m³ Rellenos localizado con material filtrante 40/80 95%PN
11.25 m³ × 11.03 (11.69 con costes indirectos) = 131.51

| Medición | Uds. | Largo | Ancho | Alto | Parcial |
|---|---|---|---|---|---|
| Cimentación | 1 | 12.5 | 3 | 0.3 | 11.25 |
| Total |  |  |  |  | 11.25 |

**P4HG-002A** m³ Hormigón HL-150/P/20 Elementos horizontales y verticales
3.75 m³ × 46.19 (48.96 con costes indirectos) = 183.60

| Medición | Uds. | Largo | Ancho | Alto | Parcial |
|---|---|---|---|---|---|
| Cimentación | 1 | 12.5 | 3 | 0.1 | 3.75 |
| Total |  |  |  |  | 3.75 |

**P4HG-004A2H** m³ Hormigón HA-30/B/20/IV+Qb+SR soleras, cimentaciones, forjados
18.75 m³ × 77.3 (81.94 con costes indirectos) = 1536.38

| Medición | Uds. | Largo | Ancho | Alto | Parcial |
|---|---|---|---|---|---|
| Solera de cimentación | 1 | 12.5 | 3 | 0.5 | 18.75 |
| Total |  |  |  |  | 18.75 |

**P4ETT-004E-E1** m² Encof/desenc. Cimientos OCULTOS
15.5 m² × 13.55 (14.36 con costes indirectos) = 222.58

| Medición | Uds. | Largo | Alto | Parcial |
|---|---|---|---|---|
| Solera de cimentación | 2 | 12.5 | 0.5 | 12.50 |
|  | 2 | 3 | 0.5 | 3.00 |
| Total |  |  |  | 15.5 |

**P4ETT-002** kg Acero B-500-S
1312.5 kg × 1.32 (1.4 con costes indirectos) = 1837.50

| Medición | Uds. | Largo | Ancho | Parcial |
|---|---|---|---|---|
| Solera de cimentación | 1 | 18.75 | 70 | 1312.50 |
| Total |  |  |  | 1312.5 |

#### A2.01.24 Depósito de gas (27/11/2009)
Importe: 754.85

**P1MT03B1K** m³ Excavación localizadas en EDAR+Tte vertedero
21 m³ × 3.81 (4.04 con costes indirectos) = 84.84

| Medición | Uds. | Largo | Ancho | Alto | Parcial |
|---|---|---|---|---|---|
| Cimentación | 1 | 4 | 3.5 | 1.5 | 21.00 |
| Total |  |  |  |  | 21 |

**P1MT04B** m³ Rellenos localizado con suelos proc. excav 150 mm 95%PN
3.4 m³ × 2.99 (3.17 con costes indirectos) = 10.78

| Medición | Uds. | Largo | Ancho | Alto | Parcial |
|---|---|---|---|---|---|
| s/medición excavación | 1 | 21 |  |  | 21.00 |
| A deducir |  |  |  |  |  |
| Cimentación | -1 | 3 | 2.4 | 0.5 | -3.60 |
| Saneo | -1 | 4 | 3.5 | 1 | -14.00 |
| Total |  |  |  |  | 3.4 |

**P1MT04A** m³ Rellenos localizado con suelos proc. préstamo selec. 33 mm 95%PN
14 m³ × 5.06 (5.36 con costes indirectos) = 75.04

| Medición | Uds. | Largo | Ancho | Alto | Parcial |
|---|---|---|---|---|---|
| Saneo | 1 | 4 | 3.5 | 1 | 14.00 |
| Total |  |  |  |  | 14 |

**P1MT08GTX-002** m² Geotextil Geotesant-295gr/m2
7.2 m² × 1.69 (1.79 con costes indirectos) = 12.89

| Medición | Uds. | Largo | Ancho | Parcial |
|---|---|---|---|---|
| Cimentación | 1 | 3 | 2.4 | 7.20 |
| Total |  |  |  | 7.2 |

**P1MT04D** m³ Rellenos localizado con material filtrante 40/80 95%PN
2.16 m³ × 11.03 (11.69 con costes indirectos) = 25.25

| Medición | Uds. | Largo | Ancho | Alto | Parcial |
|---|---|---|---|---|---|
| Cimentación | 1 | 3 | 2.4 | 0.3 | 2.16 |
| Total |  |  |  |  | 2.16 |

**P4HG-002A** m³ Hormigón HL-150/P/20 Elementos horizontales y verticales
0.72 m³ × 46.19 (48.96 con costes indirectos) = 35.25

| Medición | Uds. | Largo | Ancho | Alto | Parcial |
|---|---|---|---|---|---|
| Cimentación | 1 | 3 | 2.4 | 0.1 | 0.72 |
| Total |  |  |  |  | 0.72 |

**P4HG-004A2H** m³ Hormigón HA-30/B/20/IV+Qb+SR soleras, cimentaciones, forjados
2.16 m³ × 77.3 (81.94 con costes indirectos) = 176.99

| Medición | Uds. | Largo | Ancho | Alto | Parcial |
|---|---|---|---|---|---|
| Solera de cimentación | 1 | 3 | 2.4 | 0.3 | 2.16 |
| Total |  |  |  |  | 2.16 |

**P4ETT-004E-E1** m² Encof/desenc. Cimientos OCULTOS
3.24 m² × 13.55 (14.36 con costes indirectos) = 46.53

| Medición | Uds. | Largo | Alto | Parcial |
|---|---|---|---|---|
| Solera de cimentación | 2 | 3 | 0.3 | 1.80 |
|  | 2 | 2.4 | 0.3 | 1.44 |
| Total |  |  |  | 3.24 |

**P4ETT-002** kg Acero B-500-S
205.2 kg × 1.32 (1.4 con costes indirectos) = 287.28

| Medición | Uds. | Largo | Ancho | Parcial |
|---|---|---|---|---|
| Solera de cimentación | 1 | 2.16 | 95 | 205.20 |
| Total |  |  |  | 205.2 |

#### A2.01.25 Depósito de fangos digeridos (08/02/2008)
Importe: 39183.25

**P1MT03B1K** m³ Excavación localizadas en EDAR+Tte vertedero
366.95 m³ × 3.81 (4.04 con costes indirectos) = 1482.48

| Medición | Uds. | Largo | Ancho | Alto | Parcial |
|---|---|---|---|---|---|
| CIMENTACIÓN |  |  |  |  |  |
| Tanque | 3.14 | 6.1 | 6.1 | 2.65 | 309.62 |
| vaciado | 1 | 3 | 4 | 1 | 12.00 |
| Arqueta | 1 | 3.5 | 3.5 | 3.7 | 45.33 |
| Total |  |  |  |  | 366.95 |

**P1MT04B** m³ Rellenos localizado con suelos proc. excav 150 mm 95%PN
106.27 m³ × 2.99 (3.17 con costes indirectos) = 336.88

| Medición | Uds. | Largo | Ancho | Alto | Parcial |
|---|---|---|---|---|---|
| Excavación | 1 | 366.95 |  |  | 366.95 |
| a deducir: |  |  |  |  |  |
| Tanque | -3.14 | 5.55 | 5.55 | 1.15 | -111.23 |
|  | -3.14 | 5.15 | 5 | 1.5 | -121.28 |
| vaciado | -1 | 1.8 | 2.8 | 1 | -5.04 |
| Arqueta | -1 | 2.5 | 2.5 | 3.7 | -23.13 |
| Total |  |  |  |  | 106.27 |

**P1MT08GTX-002** m² Geotextil Geotesant-295gr/m2
102.97 m² × 1.69 (1.79 con costes indirectos) = 184.32

| Medición | Uds. | Largo | Ancho | Parcial |
|---|---|---|---|---|
| CIMENTACIÓN |  |  |  |  |
| Tanque | 3.14 | 5.55 | 5.55 | 96.72 |
| Arqueta | 1 | 2.5 | 2.5 | 6.25 |
| Total |  |  |  | 102.97 |

**P1MT04D** m³ Rellenos localizado con material filtrante 40/80 95%PN
61.78 m³ × 11.03 (11.69 con costes indirectos) = 722.21

| Medición | Uds. | Largo | Ancho | Alto | Parcial |
|---|---|---|---|---|---|
| CIMENTACIÓN |  |  |  |  |  |
| Tanque | 3.14 | 5.55 | 5.55 | 0.6 | 58.03 |
| Arqueta | 1 | 2.5 | 2.5 | 0.6 | 3.75 |
| Total |  |  |  |  | 61.78 |

**P4HG-002A** m³ Hormigón HL-150/P/20 Elementos horizontales y verticales
10.3 m³ × 46.19 (48.96 con costes indirectos) = 504.29

| Medición | Uds. | Largo | Ancho | Alto | Parcial |
|---|---|---|---|---|---|
| CIMENTACIÓN |  |  |  |  |  |
| Tanque | 3.14 | 5.55 | 5.55 | 0.1 | 9.67 |
| Arqueta | 1 | 2.5 | 2.5 | 0.1 | 0.63 |
| Total |  |  |  |  | 10.3 |

**P4HG-002B** m³ Hormigón HM-20/B/20/IIa Elementos horizontales y verticales
3.54 m³ × 55.85 (59.2 con costes indirectos) = 209.57

| Medición | Uds. | Largo | Ancho | Alto | Parcial |
|---|---|---|---|---|---|
| Formación pendiente | 3.14 | 4.75 | 4.75 | 0.05 | 3.54 |
| Total |  |  |  |  | 3.54 |

**P4HG-004A2H** m³ Hormigón HA-30/B/20/IV+Qb+SR soleras, cimentaciones, forjados
45.4 m³ × 77.3 (81.94 con costes indirectos) = 3720.08

| Medición | Uds. | Largo | Ancho | Alto | Parcial |
|---|---|---|---|---|---|
| CIMENTACIÓN |  |  |  |  |  |
| Tanque | 3.14 | 5.55 | 5.55 | 0.45 | 43.52 |
| Arqueta | 1 | 2.5 | 2.5 | 0.3 | 1.88 |
| Total |  |  |  |  | 45.4 |

**P4HG-004A2V** m³ Hormigón HA-30/B/20/IV+Qb SR muros, alzados, pilares y vigas
67.68 m³ × 84.97 (90.07 con costes indirectos) = 6095.94

| Medición | Uds. | Largo | Ancho | Alto | Parcial |
|---|---|---|---|---|---|
| MUROS |  |  |  |  |  |
| Tanque | 6.28 | 4.95 | 0.4 | 4.6 | 57.20 |
| vaciado | 2 | 1.8 | 0.4 | 1 | 1.44 |
|  | 2 | 2 | 0.4 | 1 | 1.60 |
| Arqueta | 2 | 2.5 | 0.25 | 2.8 | 3.50 |
|  | 2 | 2 | 0.25 | 2.8 | 2.80 |
| VIGA | 1 | 9.5 | 0.3 | 0.4 | 1.14 |
| Total |  |  |  |  | 67.68 |

**P4ETT-002** kg Acero B-500-S
9968.3 kg × 1.32 (1.4 con costes indirectos) = 13955.62

| Medición | Uds. | Largo | Ancho | Parcial |
|---|---|---|---|---|
| CIMENTACIÓN |  |  |  |  |
| Tanque | 1 | 43.52 | 85 | 3699.20 |
| Arqueta | 1 | 1.88 | 90 | 169.20 |
| MUROS |  |  |  |  |
| Tanque | 1 | 60.24 | 90 | 5421.60 |
| Arqueta | 1 | 6.3 | 95 | 598.50 |
| VIGA | 1 | 1.14 | 70 | 79.80 |
| Total |  |  |  | 9968.3 |

**P41ETT-001** kg Acero laminado S-275Jr + pintura epoxy+pintura ignófuga
400 kg × 1.87 (1.98 con costes indirectos) = 792.00

| Medición | Uds. | Largo | Parcial |
|---|---|---|---|
| Varios | 1 | 400 | 400.00 |
| Total |  |  | 400 |

**P4ETT-004E-E1** m² Encof/desenc. Cimientos OCULTOS
6.68 m² × 13.55 (14.36 con costes indirectos) = 95.92

| Medición | Uds. | Largo | Alto | Parcial |
|---|---|---|---|---|
| CIMENTACIÓN |  |  |  |  |
| Arqueta | 4 | 2.5 | 0.3 | 3.00 |
| vaciado | 2 | 1.8 | 0.4 | 1.44 |
|  | 2 | 2.8 | 0.4 | 2.24 |
| Total |  |  |  | 6.68 |

**P4ETT-004C-E3** m² Encofrado curvo soleras
15.68 m² × 20.59 (21.83 con costes indirectos) = 342.29

| Medición | Uds. | Largo | Alto | Parcial |
|---|---|---|---|---|
| CIMENTACIÓN |  |  |  |  |
| Tanque | 6.28 | 5.55 | 0.45 | 15.68 |
| Total |  |  |  | 15.68 |

**P4ETT-004A-E2** m² Encof/desenc. muros y paramentos RECTOS y VISTOS
76.05 m² × 20.86 (22.11 con costes indirectos) = 1681.47

| Medición | Uds. | Largo | Ancho | Alto | Parcial |
|---|---|---|---|---|---|
| MUROS |  |  |  |  |  |
| vaciado | 4 | 1.8 |  | 1 | 7.20 |
|  | 4 | 2 |  | 1 | 8.00 |
| Arqueta | 4 | 2.5 |  | 2.8 | 28.00 |
|  | 4 | 2 |  | 2.8 | 22.40 |
| VIGA | 1 | 9.5 | 0.3 |  | 2.85 |
|  | 2 | 9.5 |  | 0.4 | 7.60 |
| Total |  |  |  |  | 76.05 |

**P4ETT-004C-E2** m² Encof/desenc. muros y paramentos CURVOS y VISTOS
285.99 m² × 23.4 (24.8 con costes indirectos) = 7092.55

| Medición | Uds. | Largo | Alto | Parcial |
|---|---|---|---|---|
| MUROS |  |  |  |  |
| Tanque | 6.28 | 4.75 | 4.6 | 137.22 |
|  | 6.28 | 5.15 | 4.6 | 148.77 |
| Total |  |  |  | 285.99 |

**P4JTAPVC200** m Junta elastomérica de estanqueidad PVC 200
51.29 m × 4.73 (5.01 con costes indirectos) = 256.96

| Medición | Uds. | Largo | Alto | Parcial |
|---|---|---|---|---|
| MUROS |  |  |  |  |
| Tanque | 6.28 | 4.95 |  | 31.09 |
| Arqueta | 2 | 2.5 |  | 5.00 |
|  | 2 | 2 |  | 4.00 |
|  | 4 |  | 2.8 | 11.20 |
| Total |  |  |  | 51.29 |

**P3LAM1** m² Imperm. muros+Lámina dren PE+Geotex 200 g
84.71 m² × 10.67 (11.31 con costes indirectos) = 958.07

| Medición | Uds. | Largo | Alto | Parcial |
|---|---|---|---|---|
| MUROS |  |  |  |  |
| Tanque | 6.28 | 5.15 | 1.5 | 48.51 |
| vaciado | 2 | 1.8 | 1 | 3.60 |
|  | 2 | 2.8 | 1 | 5.60 |
| Arqueta | 4 | 2.5 | 2.7 | 27.00 |
| Total |  |  |  | 84.71 |

**P41TRAM_003C** m² Tapa ciega registrable 1000kg/m2 PRFV+antideslizante
4.41 m² × 151.68 (160.78 con costes indirectos) = 709.04

| Medición | Uds. | Largo | Ancho | Parcial |
|---|---|---|---|---|
| Arqueta | 1 | 2.1 | 2.1 | 4.41 |
| Total |  |  |  | 4.41 |

**P4PATE01** ud Pate polipropileno
9 ud × 4.57 (4.84 con costes indirectos) = 43.56

| Medición | Uds. | Parcial |
|---|---|---|
| Arqueta | 9 | 9.00 |
| Total |  | 9 |

#### A2.01.26 Edificio de cogeneración (19/11/1998)
Importe: 299096.24

**P1MT03B1K** m³ Excavación localizadas en EDAR+Tte vertedero
599.91 m³ × 3.81 (4.04 con costes indirectos) = 2423.64

| Medición | Uds. | Largo | Ancho | Alto | Parcial |
|---|---|---|---|---|---|
| Cimentación | 1 | 33 | 19 | 0.5 | 313.50 |
| Zapatas | 12 | 3 | 3 | 0.5 | 54.00 |
|  | 1 | 3.5 | 3.5 | 0.6 | 7.35 |
| Pozos de cimentación | 12 | 2 | 2 | 1 | 48.00 |
|  | 1 | 2.5 | 2.5 | 1 | 6.25 |
| Viga atado | 2 | 2 | 1.4 | 0.5 | 2.80 |
|  | 2 | 2.3 | 1.4 | 0.5 | 3.22 |
|  | 8 | 2.4 | 1.4 | 0.5 | 13.44 |
|  | 2 | 4.9 | 1.4 | 0.5 | 6.86 |
| Sala CCM | 1 | 7.2 | 9.8 | 0.7 | 49.39 |
| Canaletas | 1 | 190.2 |  | 0.5 | 95.10 |
| Total |  |  |  |  | 599.91 |

**P1MT04B** m³ Rellenos localizado con suelos proc. excav 150 mm 95%PN
140.25 m³ × 2.99 (3.17 con costes indirectos) = 444.59

| Medición | Uds. | Largo | Ancho | Alto | Parcial |
|---|---|---|---|---|---|
| s/medición excvación | 1 | 599.91 |  |  | 599.91 |
| A deducir: |  |  |  |  |  |
| Cimentación | -1 | 32.8 | 17.2 | 0.5 | -282.08 |
| Zapatas | -12 | 2 | 2 | 1.5 | -72.00 |
|  | -1 | 2.5 | 2.5 | 1.6 | -10.00 |
| Viga atado | -2 | 3 | 0.4 | 0.5 | -1.20 |
|  | -2 | 3.3 | 0.4 | 0.5 | -1.32 |
|  | -8 | 3.4 | 0.4 | 0.5 | -5.44 |
|  | -2 | 5.9 | 0.4 | 0.5 | -2.36 |
| Sala CCM | -1 | 6.2 | 8.8 | 0.7 | -38.19 |
| Canaletas | -1 | 94.13 |  | 0.5 | -47.07 |
| Total |  |  |  |  | 140.25 |

**P1MT08GTX-002** m² Geotextil Geotesant-295gr/m2
564.16 m² × 1.69 (1.79 con costes indirectos) = 1009.85

| Medición | Uds. | Largo | Ancho | Parcial |
|---|---|---|---|---|
| CIMENTACIÓN |  |  |  |  |
| Solera | 1 | 32.8 | 17.2 | 564.16 |
| Total |  |  |  | 564.16 |

**P1MT04D** m³ Rellenos localizado con material filtrante 40/80 95%PN
169.25 m³ × 11.03 (11.69 con costes indirectos) = 1978.53

| Medición | Uds. | Largo | Ancho | Alto | Parcial |
|---|---|---|---|---|---|
| CIMENTACIÓN |  |  |  |  |  |
| Solera | 1 | 32.8 | 17.2 | 0.3 | 169.25 |
| Total |  |  |  |  | 169.25 |

**P4HG-002F** m³ Hormigón HNE-150 y/o ciclópeo cruces arroyo
54.25 m³ × 31.13 (33 con costes indirectos) = 1790.25

| Medición | Uds. | Largo | Ancho | Alto | Parcial |
|---|---|---|---|---|---|
| Zapatas | 12 | 2 | 2 | 1 | 48.00 |
|  | 1 | 2.5 | 2.5 | 1 | 6.25 |
| Total |  |  |  |  | 54.25 |

**P4HG-002A** m³ Hormigón HL-150/P/20 Elementos horizontales y verticales
58.48 m³ × 46.19 (48.96 con costes indirectos) = 2863.18

| Medición | Uds. | Largo | Ancho | Alto | Parcial |
|---|---|---|---|---|---|
| CIMENTACIÓN |  |  |  |  |  |
| Viga atado | 2 | 3 | 0.4 | 0.1 | 0.24 |
|  | 2 | 3.3 | 0.4 | 0.1 | 0.26 |
|  | 8 | 3.4 | 0.4 | 0.1 | 1.09 |
|  | 2 | 5.9 | 0.4 | 0.1 | 0.47 |
| Solera | 1 | 32.8 | 17.2 | 0.1 | 56.42 |
| Total |  |  |  |  | 58.48 |

**P4HG-004A2H** m³ Hormigón HA-30/B/20/IV+Qb+SR soleras, cimentaciones, forjados
154.3 m³ × 77.3 (81.94 con costes indirectos) = 12643.34

| Medición | Uds. | Largo | Ancho | Alto | Parcial |
|---|---|---|---|---|---|
| CIMENTACIÓN |  |  |  |  |  |
| Zapatas | 12 | 2 | 2 | 0.5 | 24.00 |
|  | 1 | 2.5 | 2.5 | 0.6 | 3.75 |
| Viga atado | 2 | 3 | 0.4 | 0.4 | 0.96 |
|  | 2 | 3.3 | 0.4 | 0.4 | 1.06 |
|  | 8 | 3.4 | 0.4 | 0.4 | 4.35 |
|  | 2 | 5.9 | 0.4 | 0.4 | 1.89 |
| Solera | 1 | 32.8 | 17.2 | 0.2 | 112.83 |
| a deducir |  |  |  |  |  |
| Sala CCM | -1 | 6.2 | 8.8 | 0.2 | -10.91 |
| Sala CCM | 1 | 6.2 | 8.8 | 0.3 | 16.37 |
| Total |  |  |  |  | 154.3 |

**P4HG-002B** m³ Hormigón HM-20/B/20/IIa Elementos horizontales y verticales
15.05 m³ × 55.85 (59.2 con costes indirectos) = 890.96

| Medición | Uds. | Largo | Ancho | Alto | Parcial |
|---|---|---|---|---|---|
| BANCADAS |  |  |  |  |  |
| Motogenaradores | 2 | 4.2 | 1 | 0.2 | 1.68 |
| Bombeos | 2 | 5.1 | 1.8 | 0.2 | 3.67 |
|  | 1 | 4 | 1.5 | 0.2 | 1.20 |
| Soplantes | 1 | 2 | 0.5 | 0.2 | 0.20 |
| Lavador de biogas | 1 | 3.2 | 3.4 | 0.2 | 2.18 |
| Intercambiadores | 3 | 6.5 | 0.9 | 0.2 | 3.51 |
| Deposito de gasoil | 1 | 3 | 1.9 | 0.2 | 1.14 |
| Caldera | 1 | 3.5 | 2.1 | 0.2 | 1.47 |
| Total |  |  |  |  | 15.05 |

**P4HG-004A2V** m³ Hormigón HA-30/B/20/IV+Qb SR muros, alzados, pilares y vigas
22.41 m³ × 84.97 (90.07 con costes indirectos) = 2018.47

| Medición | Uds. | Largo | Ancho | Alto | Parcial |
|---|---|---|---|---|---|
| Sala CCM | 2 | 6.2 | 0.2 | 0.6 | 1.49 |
|  | 2 | 8.4 | 0.2 | 0.6 | 2.02 |
| Canaletas | 1 | 188.95 | 0.2 | 0.5 | 18.90 |
| Total |  |  |  |  | 22.41 |

**P4ETT-004E-E1** m² Encof/desenc. Cimientos OCULTOS
124.28 m² × 13.55 (14.36 con costes indirectos) = 1784.66

| Medición | Uds. | Largo | Alto | Parcial |
|---|---|---|---|---|
| CIMENTACIÓN |  |  |  |  |
| Zapatas | 48 | 2 | 0.5 | 48.00 |
|  | 4 | 2.5 | 0.6 | 6.00 |
| Viga atado | 4 | 3 | 0.4 | 4.80 |
|  | 4 | 3.3 | 0.4 | 5.28 |
|  | 16 | 3.4 | 0.4 | 21.76 |
|  | 4 | 5.9 | 0.4 | 9.44 |
| Solera | 2 | 32.8 | 0.2 | 13.12 |
|  | 2 | 17.2 | 0.2 | 6.88 |
| Sala CCM | 2 | 6.2 | 0.3 | 3.72 |
|  | 2 | 8.8 | 0.3 | 5.28 |
| Total |  |  |  | 124.28 |

**P4ETT-004A-E2** m² Encof/desenc. muros y paramentos RECTOS y VISTOS
223.99 m² × 20.86 (22.11 con costes indirectos) = 4952.42

| Medición | Uds. | Largo | Alto | Parcial |
|---|---|---|---|---|
| Sala CCM | 4 | 6.2 | 0.6 | 14.88 |
|  | 4 | 8.4 | 0.6 | 20.16 |
| Canaletas | 2 | 188.95 | 0.5 | 188.95 |
| Total |  |  |  | 223.99 |

**P4ETT-002** kg Acero B-500-S
14798.75 kg × 1.32 (1.4 con costes indirectos) = 20718.25

| Medición | Uds. | Largo | Ancho | Parcial |
|---|---|---|---|---|
| Solera edificio | 1 | 118.29 | 85 | 10054.65 |
| Zapatas | 1 | 27.75 | 70 | 1942.50 |
| Viga atado | 1 | 8.26 | 95 | 784.70 |
| Muretes | 1 | 22.41 | 90 | 2016.90 |
| Total |  |  |  | 14798.75 |

**P41ETT-001** kg Acero laminado S-275Jr + pintura epoxy+pintura ignófuga
2348.6 kg × 1.87 (1.98 con costes indirectos) = 4650.23

| Medición | Uds. | Largo | Ancho | Parcial |
|---|---|---|---|---|
| Polipasto | 1 | 22 | 61.3 | 1348.60 |
| Varios | 1 | 1000 |  | 1000.00 |
| Total |  |  |  | 2348.6 |

**P4JTAPVC200** m Junta elastomérica de estanqueidad PVC 200
218.15 m × 4.73 (5.01 con costes indirectos) = 1092.93

| Medición | Uds. | Largo | Parcial |
|---|---|---|---|
| Sala CCM | 2 | 6.2 | 12.40 |
|  | 2 | 8.4 | 16.80 |
| Canaletas | 1 | 188.95 | 188.95 |
| Total |  |  | 218.15 |

**P3LAM1** m² Imperm. muros+Lámina dren PE+Geotex 200 g
68.69 m² × 10.67 (11.31 con costes indirectos) = 776.88

| Medición | Uds. | Largo | Alto | Parcial |
|---|---|---|---|---|
| Sala CCM | 2 | 6.2 | 0.4 | 4.96 |
|  | 2 | 8.8 | 0.4 | 7.04 |
| Canaletas | 1 | 188.95 | 0.3 | 56.69 |
| Total |  |  |  | 68.69 |

**P4PREF01A** m pil.pre.hor.arm.0,40 x 0,40 m.tipo de ambiente IV+Qb
102.4 m × 229.9 (243.69 con costes indirectos) = 24953.86

| Medición | Uds. | Alto | Parcial |
|---|---|---|---|
| Ed. cogeneración | 16 | 6.4 | 102.40 |
| Total |  |  | 102.4 |

**P4PREF10** Ud Vaina corrugada en cimentación empotr. pilares
16 Ud × 8.71 (9.23 con costes indirectos) = 147.68

| Medición | Uds. | Parcial |
|---|---|---|
| Pilares | 16 | 16.00 |
| Total |  | 16 |

**P4PREF4A** m Viga rectangular JPR 40x40 pretensada ambiente IV+Qb
32.8 m × 205.8 (218.15 con costes indirectos) = 7155.32

| Medición | Uds. | Largo | Parcial |
|---|---|---|---|
| Pórticos | 2 | 16.4 | 32.80 |
| Total |  |  | 32.8 |

**P4PREF06** ml Jácena portacanalón "H" 0,40 x 0,40 m.
64.8 ml × 79.25 (84.01 con costes indirectos) = 5443.85

| Medición | Uds. | Largo | Parcial |
|---|---|---|---|
| Portacanalon | 2 | 32.4 | 64.80 |
| Total |  |  | 64.8 |

**P4PREF7B** m Correa tubular TUB30 pretensada
259.2 m × 19.98 (21.18 con costes indirectos) = 5489.86

| Medición | Uds. | Largo | Parcial |
|---|---|---|---|
| Correas | 8 | 32.4 | 259.20 |
| Total |  |  | 259.2 |

**P4PREF4B** m Viga rectangular JPR 40x70 pretensada ambiente IV+Qb
82 m × 224.95 (238.45 con costes indirectos) = 19552.90

| Medición | Uds. | Largo | Parcial |
|---|---|---|---|
| Pórticos Delta | 5 | 16.4 | 82.00 |
| Total |  |  | 82 |

**P3EDIFCUB1** m² Cubierta con panel sandwich teja de doble chapa de acero galv
547.68 m² × 19.79 (20.98 con costes indirectos) = 11490.33

| Medición | Uds. | Largo | Ancho | Parcial |
|---|---|---|---|---|
| Cubierta | 1 | 32.6 | 16.8 | 547.68 |
| Total |  |  |  | 547.68 |

**P4PREF14** m Peto interior en fachadas - union cubierta
82 m × 47.04 (49.86 con costes indirectos) = 4088.52

| Medición | Uds. | Largo | Parcial |
|---|---|---|---|
| Cubierta | 1 | 16.8 | 16.80 |
|  | 2 | 32.6 | 65.20 |
| Total |  |  | 82 |

**P3DRENCUB5** m Canalón de chapa 1100x1,5 mm en cubierta
65.2 m × 37.23 (39.46 con costes indirectos) = 2572.79

| Medición | Uds. | Largo | Parcial |
|---|---|---|---|
| Cubierta | 2 | 32.6 | 65.20 |
| Total |  |  | 65.2 |

**P3EDIFCUB11** m Remate en chapa prelacada 7mm - 500
65.2 m × 10.54 (11.17 con costes indirectos) = 728.28

| Medición | Uds. | Largo | Parcial |
|---|---|---|---|
| Cubierta | 2 | 32.6 | 65.20 |
| Total |  |  | 65.2 |

**P3EDIFCUB12** m Remate en chapa prelacada 7mm - 1000
32.6 m × 22.49 (23.84 con costes indirectos) = 777.18

| Medición | Uds. | Largo | Parcial |
|---|---|---|---|
| Cumbrera | 1 | 32.6 | 32.60 |
| Total |  |  | 32.6 |

**P3EDIF001A** m² Panel prefabricado hormigón blanco y/o color liso
559.47 m² × 42.93 (45.51 con costes indirectos) = 25461.48

| Medición | Uds. | Largo | Alto | Parcial |
|---|---|---|---|---|
| Edificio cogeneración | 2 | 32.8 | 8.5 | 557.60 |
|  | 1 | 16.8 | 8.5 | 142.80 |
| a deducir: |  |  |  |  |
| Puertas | -6 | 3 | 3.9 | -70.20 |
|  | -4 | 1.5 | 2.5 | -15.00 |
| Ventanas | -8 | 4 | 1.5 | -48.00 |
|  | -4 | 2 | 0.6 | -4.80 |
| Rejillas | -2 | 2.25 | 0.65 | -2.93 |
| Total |  |  |  | 559.47 |

**P3EDIF002** m² Panel de aislamiento acústico en paredes
221.78 m² × 116.4 (123.38 con costes indirectos) = 27363.22

| Medición | Uds. | Largo | Alto | Parcial |
|---|---|---|---|---|
| Sala Motogenerador | 2 | 10.8 | 6.4 | 138.24 |
|  | 2 | 9.2 | 6.4 | 117.76 |
| a deducir: |  |  |  |  |
| Puertas | -2 | 3 | 3.9 | -23.40 |
|  | -1 | 0.9 | 2.1 | -1.89 |
| Ventana | -1 | 4 | 1.5 | -6.00 |
| Rejillas | -2 | 2.25 | 0.65 | -2.93 |
| Total |  |  |  | 221.78 |

**P3EDIF013** m² Fab. Bloq. hormigón 40x20x20
452.99 m² × 30.96 (32.82 con costes indirectos) = 14867.13

| Medición | Uds. | Largo | Alto | Parcial |
|---|---|---|---|---|
| Caldera de vapor y aseo | 1 | 14 | 6.4 | 89.60 |
|  | 2 | 5.7 | 6.4 | 72.96 |
| a deducir |  |  |  |  |
| Puertas | -2 | 0.9 | 2.1 | -3.78 |
| Motogenerador, soplantes y lavador | 1 | 16.4 | 6.4 | 104.96 |
|  | 2 | 8.8 | 6.4 | 112.64 |
|  | 1 | 5.2 | 6.4 | 33.28 |
| a deducir |  |  |  |  |
| Puertas | -3 | 0.9 | 2.1 | -5.67 |
| Sala CCM | 1 | 5.6 | 3.5 | 19.60 |
|  | 1 | 8.4 | 3.5 | 29.40 |
| Total |  |  |  | 452.99 |

**P3EDIF.002** m² Enfoscado maestreado y fratasado
905.98 m² × 14.2 (15.05 con costes indirectos) = 13635.00

| Medición | Uds. | Largo | Alto | Parcial |
|---|---|---|---|---|
| Caldera de vapor y aseo | 2 | 14 | 6.4 | 179.20 |
|  | 4 | 5.7 | 6.4 | 145.92 |
| a deducir |  |  |  |  |
| Puertas | -4 | 0.9 | 2.1 | -7.56 |
| Motogenerador, soplantes y lavador | 2 | 16.4 | 6.4 | 209.92 |
|  | 4 | 8.8 | 6.4 | 225.28 |
|  | 2 | 5.2 | 6.4 | 66.56 |
| a deducir |  |  |  |  |
| Puertas | -6 | 0.9 | 2.1 | -11.34 |
| Sala CCM | 2 | 5.6 | 3.5 | 39.20 |
|  | 2 | 8.4 | 3.5 | 58.80 |
| Total |  |  |  | 905.98 |

**P3EDIF.003** m² Pintura plastificada
831.1 m² × 3.52 (3.73 con costes indirectos) = 3100.00

| Medición | Uds. | Largo | Alto | Parcial |
|---|---|---|---|---|
| Caldera de vapor y aseo | 2 | 11 | 6.4 | 140.80 |
|  | 3 | 5.7 | 6.4 | 109.44 |
| a deducir |  |  |  |  |
| Puertas | -4 | 0.9 | 2.1 | -7.56 |
| Motogenerador, soplantes y lavador | 2 | 16.4 | 6.4 | 209.92 |
|  | 4 | 8.8 | 6.4 | 225.28 |
|  | 2 | 5.2 | 6.4 | 66.56 |
| a deducir |  |  |  |  |
| Puertas | -6 | 0.9 | 2.1 | -11.34 |
| Sala CCM | 2 | 5.6 | 3.5 | 39.20 |
|  | 2 | 8.4 | 3.5 | 58.80 |
| Total |  |  |  | 831.1 |

**P3EDIFPAV10** m2 Alicatado azulejo 1ª
104.35 m2 × 34.06 (36.1 con costes indirectos) = 3767.04

| Medición | Uds. | Largo | Alto | Parcial |
|---|---|---|---|---|
| Aseo | 2 | 2.6 | 6.4 | 33.28 |
|  | 2 | 5.7 | 6.4 | 72.96 |
| a deducir: |  |  |  |  |
| Puerta | -1 | 0.9 | 2.1 | -1.89 |
| Total |  |  |  | 104.35 |

**P3EDIF11** m2 falso techo de placas de escayola lisa
48.72 m2 × 6.44 (6.83 con costes indirectos) = 332.76

| Medición | Uds. | Largo | Ancho | Parcial |
|---|---|---|---|---|
| Sala CCM | 1 | 5.8 | 8.4 | 48.72 |
| Total |  |  |  | 48.72 |

**P4PREF30** m Vigueta cargadero en dinteles
10.5 m × 18.85 (19.98 con costes indirectos) = 209.79

| Medición | Uds. | Largo | Parcial |
|---|---|---|---|
| Puertas | 5 | 2.1 | 10.50 |
| Total |  |  | 10.5 |

**P3EDIF6D** m² Carpintería PVC lacado+cristal 4-10-4 seguridad
52.8 m² × 130.03 (137.83 con costes indirectos) = 7277.42

| Medición | Uds. | Largo | Alto | Parcial |
|---|---|---|---|---|
| Ventanas | 8 | 4 | 1.5 | 48.00 |
|  | 4 | 2 | 0.6 | 4.80 |
| Total |  |  |  | 52.8 |

**P3EDIF004C** m2 Puertas Seccionables motorizadas
79.2 m2 × 205.84 (218.19 con costes indirectos) = 17280.65

| Medición | Uds. | Largo | Alto | Parcial |
|---|---|---|---|---|
| Ed. cogeneración | 6 | 3 | 4.4 | 79.20 |
| Total |  |  |  | 79.2 |

**P3EDIF004A** m² Puerta carp. metálica doble chapa lisa de acero de 2mm. espesor
15 m² × 90.75 (96.2 con costes indirectos) = 1443.00

| Medición | Uds. | Largo | Alto | Parcial |
|---|---|---|---|---|
| Puertas | 4 | 1.5 | 2.5 | 15.00 |
| Total |  |  |  | 15 |

**P3EDIF006** m2 Puerta paso en madera de sapelly
6 m2 × 79.64 (84.42 con costes indirectos) = 506.52

| Medición | Uds. | Parcial |
|---|---|---|
| Puertas | 6 | 6.00 |
| Total |  | 6 |

**P5PAVPINT_002** m² Pavimento industrial antideslizante
355.14 m² × 58.74 (62.26 con costes indirectos) = 22111.02

| Medición | Uds. | Largo | Ancho | Parcial |
|---|---|---|---|---|
| Suelo | 1 | 32.6 | 16.8 | 547.68 |
| a deducir: |  |  |  |  |
| Sala CCM | -1 | 6 | 8.6 | -51.60 |
| Canaletas | -1 | 65.7 |  | -65.70 |
| BANCADAS |  |  |  |  |
| Motogenaradores | -2 | 4.2 | 1 | -8.40 |
| Bombeos | -2 | 5.1 | 1.8 | -18.36 |
|  | -1 | 4 | 1.5 | -6.00 |
| Soplantes | -1 | 2 | 0.5 | -1.00 |
| Lavador de biogas | -1 | 3.2 | 3.4 | -10.88 |
| Intercambiadores | -3 | 6.5 | 0.9 | -17.55 |
| Deposito de gasoil | -1 | 3 | 1.9 | -5.70 |
| Caldera | -1 | 3.5 | 2.1 | -7.35 |
| Total |  |  |  | 355.14 |

**P3EDIFSTEC** m² Pav. Suelo Técnico 600x600x30
48.72 m² × 80.37 (85.19 con costes indirectos) = 4150.46

| Medición | Uds. | Largo | Ancho | Parcial |
|---|---|---|---|---|
| Sala CCM | 1 | 5.8 | 8.4 | 48.72 |
| Total |  |  |  | 48.72 |

**P3EDIFPAV12** m2 Solado baldosa 30x30+p.p. rodapie
14.82 m2 × 31.39 (33.27 con costes indirectos) = 493.06

| Medición | Uds. | Largo | Ancho | Parcial |
|---|---|---|---|---|
| Aseo | 1 | 2.6 | 5.7 | 14.82 |
| Total |  |  |  | 14.82 |

**P41TRAM_003B** m² Tramex PRFV 400kg/m2 PRFV (8x8x30)
65.7 m² × 71.68 (75.98 con costes indirectos) = 4991.89

| Medición | Uds. | Largo | Parcial |
|---|---|---|---|
| Canaletas | 1 | 65.7 | 65.70 |
| Total |  |  | 65.7 |

**P3SUM2C** ud Sumidero sifónico 40x40
6 ud × 182.24 (193.17 con costes indirectos) = 1159.02

**P3DRENCUB4** m Bajante PVC 160 mm
51 m × 15.88 (16.83 con costes indirectos) = 858.33

| Medición | Uds. | Largo | Parcial |
|---|---|---|---|
|  | 6 | 8.5 | 51.00 |
| Total |  |  | 51 |

**P3DRENCUB11** ud Paragravillas para bajantes
6 ud × 43.44 (46.05 con costes indirectos) = 276.30

| Medición | Uds. | Parcial |
|---|---|---|
| Paragravillas | 6 | 6.00 |
| Total |  | 6 |

**P3EDIFFONT5** Ud Lav.mur.de por. modelo " Victoria " (17/12/2010)
1 Ud × 53.87 (57.1 con costes indirectos) = 57.10
Lavabo mural de porcelana blanca tipo " ROCA " modelo " Victoria " o similar, incluso válvula y grifería niquelada, llaves de paso y sifón, totalmente instalado.

| Código | Ud | Descripción | Rendimiento | Precio | Importe |
|---|---|---|---|---|---|
| MAT3EDIFFON5 | Ud. | Lavabo Mural Modelo " Victoria " (material; 17/12/2010) | 1 | 48.92 | 48.92 |
| M.AUX.11 | Ud. | Pequeño Material Fontaneria (material; 17/12/2010) | 0.01 | 5.43 | 0.05 |
| %MONT-10 | % | Montaje-10% equipos | 10 % | 48.97 | 4.90 |
|  |  | Total |  |  | 53.87 |

| Medición | Uds. | Parcial |
|---|---|---|
| Aseos | 1 | 1.00 |
| Total |  | 1 |

**P3EDIFFONT4** Ud Ino. de porcelana modelo " Victoria " (17/12/2010)
1 Ud × 65.79 (69.74 con costes indirectos) = 69.74
Inodoro de porcelana blanca tipo " ROCA " modelo " Victoria " o similar, incluso tanque bajo, tabloncillo, tubo de descarga, llave de paso y manguetón, totalmente instalado.

| Código | Ud | Descripción | Rendimiento | Precio | Importe |
|---|---|---|---|---|---|
| MAT3EDIFFONT4 | Ud. | Inodoro de Porcelana Modelo " Victoria " (material; 17/12/2010) | 1 | 59.76 | 59.76 |
| M.AUX.11 | Ud. | Pequeño Material Fontaneria | 0.01 | 5.43 | 0.05 |
| %MONT-10 | % | Montaje-10% equipos | 10 % | 59.81 | 5.98 |
|  |  | Total |  |  | 65.79 |

| Medición | Uds. | Parcial |
|---|---|---|
| Aseos | 1 | 1.00 |
| Total |  | 1 |

**P3EDIFFONT10** Ud Accesorios de aseo (24/10/2003)
1 Ud × 65.78 (69.73 con costes indirectos) = 69.73
Accesorios de aseo tipo ROCA o similar, formado por jaboneras, portarrollos, perchas, toalleros, etc, totalmente acabado.

| Código | Ud | Descripción | Rendimiento | Precio | Importe |
|---|---|---|---|---|---|
| U13057 | UD | Toallero p/aseo (material; 24/10/2003) | 1 | 15.98 | 15.98 |
| U13102 | UD | Jabonera p/aseo (material; 24/10/2003) | 1 | 11.38 | 11.38 |
| U13058 | UD | Portarrollos p/aseo (material; 24/10/2003) | 1 | 12.66 | 12.66 |
| U13059 | UD | Percha p/aseo (material; 24/10/2003) | 1 | 11.98 | 11.98 |
| %P.P. PMAT | % | Pequeño material | 15 % | 52.00 | 7.80 |
| %MONT-10 | % | Montaje-10% equipos | 10 % | 59.80 | 5.98 |
|  |  | Total |  |  | 65.78 |

| Medición | Uds. | Parcial |
|---|---|---|
| Aseos | 1 | 1.00 |
| Total |  | 1 |

**2600109** Ud Taquilla para ropa (10/10/2000)
4 Ud × 48.52 (51.43 con costes indirectos) = 205.72
Taquilla para ropa de 0.50 x 0.50 x 1.80 metálicas.

| Código | Ud | Descripción | Rendimiento | Precio | Importe |
|---|---|---|---|---|---|
| EM2600109 | Ud | Taq.para ropa de 0.50 x 0.50 x 1.80 metál... (material; 10/10/2000) | 1 | 48.52 | 48.52 |
|  |  | Total |  |  | 48.52 |

| Medición | Uds. | Parcial |
|---|---|---|
| Aseos | 4 | 4.00 |
| Total |  | 4 |

**2600133** Ud Conjunto mobiliario cuartos de baño (03/02/2020)
1 Ud × 627.27 (664.91 con costes indirectos) = 664.91
Conjunto mobiliario cuarto de baño y duchas, incluida grigería, espejo, secador de mano,, soportes y resto de elementos. Unidad completa

| Código | Ud | Descripción | Rendimiento | Precio | Importe |
|---|---|---|---|---|---|
| MAT2600133 | Ud | Conjunto mobiliario baño (material; 03/02/2020) | 1 | 627.27 | 627.27 |
|  |  | Total |  |  | 627.27 |

**P5ARQLD4B** Ud Arqueta de registro 60x60x60 1/2 tapa FD
1 Ud × 112.93 (119.71 con costes indirectos) = 119.71

**P3EDIF30B** ud Ayudas albañilería edificación y obra civil (edif industrial)
1 ud × 3353.91 (3555.14 con costes indirectos) = 3555.14

**P3EDIF30C** ud Ayudas albañilería instalaciones (edificio industrial)
1 ud × 2482.41 (2631.35 con costes indirectos) = 2631.35

#### A2.01.27 Gasómetro (1 uds) (08/02/2008)
Importe: 21313.97

**P1MT03B1K** m³ Excavación localizadas en EDAR+Tte vertedero
235.83 m³ × 3.81 (4.04 con costes indirectos) = 952.75

| Medición | Uds. | Largo | Ancho | Alto | Parcial |
|---|---|---|---|---|---|
| Solera de cimentación | 2 | 160 |  | 0.9 | 288.00 |
| zapata peimetral | 2 | 35.64 | 2.1 | 0.7 | 104.78 |
| Arqueta | 2 | 3.5 | 3 | 2.9 | 60.90 |
| Losa soplante | 2 | 3 | 2 | 0.9 | 10.80 |
| Losa valvula de seguridad | 2 | 1.75 | 1.25 | 0.9 | 3.94 |
| Losa valvula de regulación | 2 | 2 | 0.9 | 0.9 | 3.24 |
| A descontar 1 gasómetro | -0.5 | 471.66 |  |  | -235.83 |
| Total |  |  |  |  | 235.83 |

**P1MT04B** m³ Rellenos localizado con suelos proc. excav 150 mm 95%PN
68.22 m³ × 2.99 (3.17 con costes indirectos) = 216.26

| Medición | Uds. | Largo | Ancho | Alto | Parcial |
|---|---|---|---|---|---|
| Excavación | 1 | 471.66 |  |  | 471.66 |
| deducción: |  |  |  |  |  |
| Solera de cimentación | -2 | 132.54 |  | 0.9 | -238.57 |
| Zapata | -2 | 35.64 | 1.1 | 0.7 | -54.89 |
| Arqueta | -2 | 2.5 | 2 | 2.9 | -29.00 |
| Losa soplante | -2 | 2 | 2 | 0.9 | -7.20 |
| Losa valvula de seguridad | -2 | 1.75 | 1.25 | 0.9 | -3.94 |
| Losa valvula de regulación | -2 | 1 | 0.9 | 0.9 | -1.62 |
| A descontar 1 gasómetro | -0.5 | 136.44 |  |  | -68.22 |
| Total |  |  |  |  | 68.22 |

**P1MT08GTX-002** m² Geotextil Geotesant-295gr/m2
144.63 m² × 1.69 (1.79 con costes indirectos) = 258.89

| Medición | Uds. | Largo | Ancho | Parcial |
|---|---|---|---|---|
| Solera de cimentación | 2 | 132.54 |  | 265.08 |
| Arqueta | 2 | 2.5 | 2 | 10.00 |
| Losa soplante | 2 | 2 | 2 | 8.00 |
| Losa valvula de seguridad | 2 | 1.75 | 1.25 | 4.38 |
| Losa valvula de regulación | 2 | 1 | 0.9 | 1.80 |
| A descontar 1ud gasómetro | -0.5 | 289.26 |  | -144.63 |
| Total |  |  |  | 144.63 |

**P1MT04D** m³ Rellenos localizado con material filtrante 40/80 95%PN
86.78 m³ × 11.03 (11.69 con costes indirectos) = 1014.46

| Medición | Uds. | Largo | Ancho | Alto | Parcial |
|---|---|---|---|---|---|
| Solera de cimentación | 2 | 132.54 |  | 0.6 | 159.05 |
| Arqueta | 2 | 2.5 | 2 | 0.6 | 6.00 |
| Losa soplante | 2 | 2 | 2 | 0.6 | 4.80 |
| Losa valvula de seguridad | 2 | 1.75 | 1.25 | 0.6 | 2.63 |
| Losa valvula de regulación | 2 | 1 | 0.9 | 0.6 | 1.08 |
| A descontar 1 ud gsómetro | -0.5 | 173.55 |  |  | -86.78 |
| Total |  |  |  |  | 86.78 |

**P4HG-002A** m³ Hormigón HL-150/P/20 Elementos horizontales y verticales
14.46 m³ × 46.19 (48.96 con costes indirectos) = 707.96

| Medición | Uds. | Largo | Ancho | Alto | Parcial |
|---|---|---|---|---|---|
| Solera de cimentación | 2 | 132.54 |  | 0.1 | 26.51 |
| Arqueta | 2 | 2.5 | 2 | 0.1 | 1.00 |
| Losa soplante | 2 | 2 | 2 | 0.1 | 0.80 |
| Losa valvula de seguridad | 2 | 1.75 | 1.25 | 0.1 | 0.44 |
| Losa valvula de regulación | 2 | 1 | 0.9 | 0.1 | 0.18 |
| A descontar | -0.5 | 28.93 |  |  | -14.47 |
| Total |  |  |  |  | 14.46 |

**P4HG-004A2H** m³ Hormigón HA-30/B/20/IV+Qb+SR soleras, cimentaciones, forjados
70.83 m³ × 77.3 (81.94 con costes indirectos) = 5803.81

| Medición | Uds. | Largo | Ancho | Alto | Parcial |
|---|---|---|---|---|---|
| Solera de cimentación | 2 | 132.54 |  | 0.3 | 79.52 |
| Zapata | 2 | 35.64 | 1.1 | 0.7 | 54.89 |
| Arqueta | 2 | 2.5 | 2 | 0.3 | 3.00 |
| Losa soplante | 2 | 2 | 2 | 0.3 | 2.40 |
| Losa valvula de seguridad | 2 | 1.75 | 1.25 | 0.3 | 1.31 |
| Losa valvula de regulación | 2 | 1 | 0.9 | 0.3 | 0.54 |
| A descontar 1 ud gasómetro | -0.5 | 141.66 |  |  | -70.83 |
| Total |  |  |  |  | 70.83 |

**P4HG-004A2V** m³ Hormigón HA-30/B/20/IV+Qb SR muros, alzados, pilares y vigas
4 m³ × 84.97 (90.07 con costes indirectos) = 360.28

| Medición | Uds. | Largo | Ancho | Alto | Parcial |
|---|---|---|---|---|---|
| Arqueta | 8 | 2 | 0.25 | 2 | 8.00 |
| A descontar 1 ud gasómetro | -0.5 | 8 |  |  | -4.00 |
| Total |  |  |  |  | 4 |

**P4ETT-004E-E1** m² Encof/desenc. Cimientos OCULTOS
71.55 m² × 13.55 (14.36 con costes indirectos) = 1027.46

| Medición | Uds. | Largo | Alto | Parcial |
|---|---|---|---|---|
| Solera de cimentación | 8 | 6.03 | 0.3 | 14.47 |
|  | 8 | 5.28 | 0.3 | 12.67 |
| Zapata | 8 | 5.62 | 0.7 | 31.47 |
|  | 8 | 4.87 | 0.7 | 27.27 |
|  | 8 | 4.37 | 0.7 | 24.47 |
|  | 8 | 3.62 | 0.7 | 20.27 |
| Arqueta | 4 | 2.5 | 0.3 | 3.00 |
|  | 4 | 2 | 0.3 | 2.40 |
| Losa soplante | 6 | 2 | 0.3 | 3.60 |
| Losa valvula de seguridad | 2 | 1.75 | 0.3 | 1.05 |
|  | 2 | 1.25 | 0.3 | 0.75 |
| Losa valvula de regulación | 2 | 1 | 0.3 | 0.60 |
|  | 4 | 0.9 | 0.3 | 1.08 |
| A descontar | -0.5 | 143.1 |  | -71.55 |
| Total |  |  |  | 71.55 |

**P4ETT-004A-E2** m² Encof/desenc. muros y paramentos RECTOS y VISTOS
53.57 m² × 20.86 (22.11 con costes indirectos) = 1184.43

| Medición | Uds. | Largo | Alto | Parcial |
|---|---|---|---|---|
| Arqueta | 16 | 2 | 2 | 64.00 |
| A descontar 1 Ud gasómetro | -0.5 | 20.86 |  | -10.43 |
| Total |  |  |  | 53.57 |

**P4ETT-002** kg Acero B-500-S
6380.55 kg × 1.32 (1.4 con costes indirectos) = 8932.77

| Medición | Uds. | Largo | Ancho | Parcial |
|---|---|---|---|---|
| Cimentación | 1 | 141.66 | 85 | 12041.10 |
| Muros | 1 | 8 | 90 | 720.00 |
| A descontar | -0.5 | 12761.1 |  | -6380.55 |
| Total |  |  |  | 6380.55 |

**P41ETT-001** kg Acero laminado S-275Jr + pintura epoxy+pintura ignófuga
50 kg × 1.87 (1.98 con costes indirectos) = 99.00

| Medición | Uds. | Largo | Parcial |
|---|---|---|---|
| Varios | 2 | 50 | 100.00 |
| A dscontar 1 ud gasómetro | -0.5 | 100 | -50.00 |
| Total |  |  | 50 |

**P4JTAPVC200** m Junta elastomérica de estanqueidad PVC 200
16 m × 4.73 (5.01 con costes indirectos) = 80.16

| Medición | Uds. | Largo | Alto | Parcial |
|---|---|---|---|---|
| Arqueta | 8 | 2 |  | 16.00 |
|  | 8 |  | 2 | 16.00 |
| A descontar 1 Ud gasómetro | -0.5 | 32 |  | -16.00 |
| Total |  |  |  | 16 |

**P3LAM1** m² Imperm. muros+Lámina dren PE+Geotex 200 g
17.1 m² × 10.67 (11.31 con costes indirectos) = 193.40

| Medición | Uds. | Largo | Alto | Parcial |
|---|---|---|---|---|
| Arqueta | 4 | 2.5 | 1.9 | 19.00 |
|  | 4 | 2 | 1.9 | 15.20 |
| A descontar | -0.5 | 34.2 |  | -17.10 |
| Total |  |  |  | 17.1 |

**P41TRAM_003C** m² Tapa ciega registrable 1000kg/m2 PRFV+antideslizante
3 m² × 151.68 (160.78 con costes indirectos) = 482.34

| Medición | Uds. | Largo | Ancho | Parcial |
|---|---|---|---|---|
| Arqueta | 2 | 2 | 1.5 | 6.00 |
| A descontar | -0.5 | 6 |  | -3.00 |
| Total |  |  |  | 3 |

#### A2.01.28 Quemador de gas (08/02/2008)
Importe: 1264.01

**P1MT03B1K** m³ Excavación localizadas en EDAR+Tte vertedero
25.18 m³ × 3.81 (4.04 con costes indirectos) = 101.73

| Medición | Uds. | Largo | Ancho | Alto | Parcial |
|---|---|---|---|---|---|
| Soleras de cimentación | 1 | 3.5 | 3.5 | 1.5 | 18.38 |
|  | 2 | 1 | 1 | 1.6 | 3.20 |
|  | 1 | 1.5 | 1.5 | 1.6 | 3.60 |
| Total |  |  |  |  | 25.18 |

**P1MT04B** m³ Rellenos localizado con suelos proc. excav 150 mm 95%PN
4.62 m³ × 2.99 (3.17 con costes indirectos) = 14.65

| Medición | Uds. | Largo | Ancho | Alto | Parcial |
|---|---|---|---|---|---|
| Excavación | 1 | 25.18 |  |  | 25.18 |
| deducción: |  |  |  |  |  |
| Soleras de cimentación | -1 | 2.6 | 2.6 | 0.5 | -3.38 |
|  | -2 | 0.4 | 0.4 | 0.6 | -0.19 |
|  | -1 | 0.9 | 0.9 | 0.6 | -0.49 |
| Saneo | -1 | 3.5 | 3.5 | 1 | -12.25 |
|  | -2 | 1 | 1 | 1 | -2.00 |
|  | -1 | 1.5 | 1.5 | 1 | -2.25 |
| Total |  |  |  |  | 4.62 |

**P1MT04A** m³ Rellenos localizado con suelos proc. préstamo selec. 33 mm 95%PN
16.5 m³ × 5.06 (5.36 con costes indirectos) = 88.44

| Medición | Uds. | Largo | Ancho | Alto | Parcial |
|---|---|---|---|---|---|
| Saneo | 1 | 3.5 | 3.5 | 1 | 12.25 |
|  | 2 | 1 | 1 | 1 | 2.00 |
|  | 1 | 1.5 | 1.5 | 1 | 2.25 |
| Total |  |  |  |  | 16.5 |

**P1MT08GTX-002** m² Geotextil Geotesant-295gr/m2
7.89 m² × 1.69 (1.79 con costes indirectos) = 14.12

| Medición | Uds. | Largo | Ancho | Parcial |
|---|---|---|---|---|
| Soleras de cimentación | 1 | 2.6 | 2.6 | 6.76 |
|  | 2 | 0.4 | 0.4 | 0.32 |
|  | 1 | 0.9 | 0.9 | 0.81 |
| Total |  |  |  | 7.89 |

**P1MT04D** m³ Rellenos localizado con material filtrante 40/80 95%PN
2.37 m³ × 11.03 (11.69 con costes indirectos) = 27.71

| Medición | Uds. | Largo | Ancho | Alto | Parcial |
|---|---|---|---|---|---|
| Soleras de cimentación | 1 | 2.6 | 2.6 | 0.3 | 2.03 |
|  | 2 | 0.4 | 0.4 | 0.3 | 0.10 |
|  | 1 | 0.9 | 0.9 | 0.3 | 0.24 |
| Total |  |  |  |  | 2.37 |

**P4HG-002A** m³ Hormigón HL-150/P/20 Elementos horizontales y verticales
0.79 m³ × 46.19 (48.96 con costes indirectos) = 38.68

| Medición | Uds. | Largo | Ancho | Alto | Parcial |
|---|---|---|---|---|---|
| Soleras de cimentación | 1 | 2.6 | 2.6 | 0.1 | 0.68 |
|  | 2 | 0.4 | 0.4 | 0.1 | 0.03 |
|  | 1 | 0.9 | 0.9 | 0.1 | 0.08 |
| Total |  |  |  |  | 0.79 |

**P4HG-004A2H** m³ Hormigón HA-30/B/20/IV+Qb+SR soleras, cimentaciones, forjados
2.37 m³ × 77.3 (81.94 con costes indirectos) = 194.20

| Medición | Uds. | Largo | Ancho | Alto | Parcial |
|---|---|---|---|---|---|
| CIMENTACIÓN |  |  |  |  |  |
| Soleras de cimentación | 1 | 2.6 | 2.6 | 0.2 | 1.35 |
|  | 2 | 0.4 | 0.4 | 0.2 | 0.06 |
|  | 1 | 0.9 | 0.9 | 0.2 | 0.16 |
| LOSAS |  |  |  |  |  |
| Losa superior | 1 | 2 | 2 | 0.2 | 0.80 |
| Total |  |  |  |  | 2.37 |

**P4HG-004A2V** m³ Hormigón HA-30/B/20/IV+Qb SR muros, alzados, pilares y vigas
0.21 m³ × 84.97 (90.07 con costes indirectos) = 18.91

| Medición | Uds. | Largo | Ancho | Alto | Parcial |
|---|---|---|---|---|---|
| Pilares | 4 | 0.2 | 0.2 | 1.3 | 0.21 |
| Total |  |  |  |  | 0.21 |

**P4ETT-004E-E1** m² Encof/desenc. Cimientos OCULTOS
3.44 m² × 13.55 (14.36 con costes indirectos) = 49.40

| Medición | Uds. | Largo | Alto | Parcial |
|---|---|---|---|---|
| Soleras de cimentación | 4 | 2.6 | 0.2 | 2.08 |
|  | 8 | 0.4 | 0.2 | 0.64 |
|  | 4 | 0.9 | 0.2 | 0.72 |
| Total |  |  |  | 3.44 |

**P4ETT-004A-E2** m² Encof/desenc. muros y paramentos RECTOS y VISTOS
9.76 m² × 20.86 (22.11 con costes indirectos) = 215.79

| Medición | Uds. | Largo | Ancho | Alto | Parcial |
|---|---|---|---|---|---|
| Losa superior | 1 | 2 | 2 |  | 4.00 |
|  | 4 | 2 |  | 0.2 | 1.60 |
| Pilares | 16 | 0.2 |  | 1.3 | 4.16 |
| Total |  |  |  |  | 9.76 |

**P4ETT-002** kg Acero B-500-S
243.7 kg × 1.32 (1.4 con costes indirectos) = 341.18

| Medición | Uds. | Largo | Ancho | Parcial |
|---|---|---|---|---|
| Losas de cimentación | 1 | 1.57 | 85 | 133.45 |
| Losa superior | 1 | 0.8 | 105 | 84.00 |
| Pilares | 1 | 0.21 | 125 | 26.25 |
| Total |  |  |  | 243.7 |

**P41ETT-001** kg Acero laminado S-275Jr + pintura epoxy+pintura ignófuga
20 kg × 1.87 (1.98 con costes indirectos) = 39.60

| Medición | Uds. | Largo | Parcial |
|---|---|---|---|
| Varios | 1 | 20 | 20.00 |
| Total |  |  | 20 |

**P41ETT-001B** kg Acero inoxidable AISI-316L
20 kg × 5.64 (5.98 con costes indirectos) = 119.60

| Medición | Uds. | Largo | Parcial |
|---|---|---|---|
| Soportes | 2 | 10 | 20.00 |
| Total |  |  | 20 |

#### A2.01.29 Báscula (08/02/2008)
Importe: 6108.11

**P1MT03B1K** m³ Excavación localizadas en EDAR+Tte vertedero
140.26 m³ × 3.81 (4.04 con costes indirectos) = 566.65

| Medición | Uds. | Largo | Ancho | Alto | Parcial |
|---|---|---|---|---|---|
| Báscula | 1 | 13.5 | 4.5 | 2.1 | 127.575 |
|  | 3 | 2 | 4.5 | 0.3 | 8.100 |
| Arqueta | 1 | 2.3 | 0.95 | 2.1 | 4.589 |
| Total |  |  |  |  | 140.26 |

**P1MT04B** m³ Rellenos localizado con suelos proc. excav 150 mm 95%PN
25.86 m³ × 2.99 (3.17 con costes indirectos) = 81.98

| Medición | Uds. | Largo | Ancho | Alto | Parcial |
|---|---|---|---|---|---|
| Excavación | 1 | 140.26 |  |  | 140.260 |
| a deducir: |  |  |  |  |  |
| Bascula | -1 | 12.5 | 3.42 | 1.1 | -47.025 |
|  | -3 | 1 | 3.42 | 0.3 | -3.078 |
|  | -1 | 13.5 | 4.5 | 1 | -60.750 |
| Arqueta | -1 | 1.3 | 0.95 | 1.1 | -1.359 |
|  | -1 | 2.3 | 0.95 | 1 | -2.185 |
| Total |  |  |  |  | 25.86 |

**P1MT04A** m³ Rellenos localizado con suelos proc. préstamo selec. 33 mm 95%PN
62.94 m³ × 5.06 (5.36 con costes indirectos) = 337.36

| Medición | Uds. | Largo | Ancho | Alto | Parcial |
|---|---|---|---|---|---|
| SANEO |  |  |  |  |  |
| Báscula | 1 | 13.5 | 4.5 | 1 | 60.75 |
| Arqueta | 1 | 2.3 | 0.95 | 1 | 2.19 |
| Total |  |  |  |  | 62.94 |

**P1MT08GTX-002** m² Geotextil Geotesant-295gr/m2
43.99 m² × 1.69 (1.79 con costes indirectos) = 78.74

| Medición | Uds. | Largo | Ancho | Parcial |
|---|---|---|---|---|
| Cimentación | 1 | 12.5 | 3.42 | 42.75 |
| Arqueta | 1 | 1.3 | 0.95 | 1.24 |
| Total |  |  |  | 43.99 |

**P1MT04D** m³ Rellenos localizado con material filtrante 40/80 95%PN
13.2 m³ × 11.03 (11.69 con costes indirectos) = 154.31

| Medición | Uds. | Largo | Ancho | Alto | Parcial |
|---|---|---|---|---|---|
| Cimentación | 1 | 12.5 | 3.42 | 0.3 | 12.83 |
| Arqueta | 1 | 1.3 | 0.95 | 0.3 | 0.37 |
| Total |  |  |  |  | 13.2 |

**P4HG-002A** m³ Hormigón HL-150/P/20 Elementos horizontales y verticales
4.4 m³ × 46.19 (48.96 con costes indirectos) = 215.42

| Medición | Uds. | Largo | Ancho | Alto | Parcial |
|---|---|---|---|---|---|
| Cimentación | 1 | 12.5 | 3.42 | 0.1 | 4.28 |
| Arqueta | 1 | 1.3 | 0.95 | 0.1 | 0.12 |
| Total |  |  |  |  | 4.4 |

**P4HG-004A2H** m³ Hormigón HA-30/B/20/IV+Qb+SR soleras, cimentaciones, forjados
12.7 m³ × 77.3 (81.94 con costes indirectos) = 1040.64

| Medición | Uds. | Largo | Ancho | Alto | Parcial |
|---|---|---|---|---|---|
| Cimentación | 3 | 1 | 3.42 | 0.59 | 6.05 |
| a deducir: |  |  |  |  |  |
| Ranuras | -12 | 0.4 | 0.14 | 0.15 | -0.10 |
|  | 1 | 5 | 3.42 | 0.2 | 3.42 |
|  | 1 | 4.5 | 3.42 | 0.2 | 3.08 |
| Arqueta | 1 | 1.3 | 0.95 | 0.2 | 0.25 |
| Total |  |  |  |  | 12.7 |

**P4HG-004A2V** m³ Hormigón HA-30/B/20/IV+Qb SR muros, alzados, pilares y vigas
3.12 m³ × 84.97 (90.07 con costes indirectos) = 281.02

| Medición | Uds. | Largo | Ancho | Alto | Parcial |
|---|---|---|---|---|---|
| Muros perimetrales | 2 | 5 | 0.2 | 0.5 | 1.00 |
|  | 1 | 1 | 0.2 | 0.41 | 0.08 |
|  | 2 | 4.5 | 0.2 | 0.5 | 0.90 |
|  | 4 | 1 | 0.2 | 0.41 | 0.33 |
|  | 2 | 3.02 | 0.24 | 0.41 | 0.59 |
| Arqueta | 1 | 1 | 0.15 | 0.5 | 0.08 |
|  | 2 | 0.95 | 0.15 | 0.5 | 0.14 |
| Total |  |  |  |  | 3.12 |

**P4ETT-004E-E1** m² Encof/desenc. Cimientos OCULTOS
22.03 m² × 13.55 (14.36 con costes indirectos) = 316.35

| Medición | Uds. | Largo | Alto | Parcial |
|---|---|---|---|---|
| Cimentación | 6 | 1 | 0.59 | 3.54 |
|  | 6 | 3.42 | 0.59 | 12.11 |
| Ranuras | 24 | 0.4 | 0.15 | 1.44 |
|  | 24 | 0.14 | 0.15 | 0.50 |
|  | 2 | 5 | 0.2 | 2.00 |
|  | 2 | 4.5 | 0.2 | 1.80 |
| Arqueta | 1 | 1.3 | 0.2 | 0.26 |
|  | 2 | 0.95 | 0.2 | 0.38 |
| Total |  |  |  | 22.03 |

**P4ETT-004A-E2** m² Encof/desenc. muros y paramentos RECTOS y VISTOS
30.95 m² × 20.86 (22.11 con costes indirectos) = 684.30

| Medición | Uds. | Largo | Alto | Parcial |
|---|---|---|---|---|
| Muros perimetrales | 4 | 5 | 0.5 | 10.00 |
|  | 2 | 1 | 0.41 | 0.82 |
|  | 4 | 4.5 | 0.5 | 9.00 |
|  | 8 | 1 | 0.41 | 3.28 |
|  | 4 | 3.02 | 0.41 | 4.95 |
| Arqueta | 2 | 1 | 0.5 | 1.00 |
|  | 4 | 0.95 | 0.5 | 1.90 |
| Total |  |  |  | 30.95 |

**P4ETT-002** kg Acero B-500-S
1268.6 kg × 1.32 (1.4 con costes indirectos) = 1776.04

| Medición | Uds. | Largo | Ancho | Parcial |
|---|---|---|---|---|
| Soleras | 1 | 6.5 | 90 | 585.00 |
| Zapatas | 1 | 6.2 | 70 | 434.00 |
| Muros | 1 | 3.12 | 80 | 249.60 |
| Total |  |  |  | 1268.6 |

**P41ETT-001** kg Acero laminado S-275Jr + pintura epoxy+pintura ignófuga
100 kg × 1.87 (1.98 con costes indirectos) = 198.00

| Medición | Uds. | Largo | Parcial |
|---|---|---|---|
| Varios | 1 | 100 | 100.00 |
| Total |  |  | 100 |

**P3LAM1** m² Imperm. muros+Lámina dren PE+Geotex 200 g
16.87 m² × 10.67 (11.31 con costes indirectos) = 190.80

| Medición | Uds. | Largo | Alto | Parcial |
|---|---|---|---|---|
| Muros perimetrales | 2 | 12.5 | 0.5 | 12.50 |
|  | 2 | 3.42 | 0.5 | 3.42 |
|  | 2 | 0.95 | 0.5 | 0.95 |
| Total |  |  |  | 16.87 |

**P41TRAM_003C** m² Tapa ciega registrable 1000kg/m2 PRFV+antideslizante
1.16 m² × 151.68 (160.78 con costes indirectos) = 186.50

| Medición | Uds. | Largo | Ancho | Parcial |
|---|---|---|---|---|
| Arqueta | 1 | 1.1 | 1.05 | 1.16 |
| Total |  |  |  | 1.16 |

#### A2.01.30 Edificio de descarga de fosas sépticas (19/11/1998)
Importe: 148434.71

**P1MT03B1K** m³ Excavación localizadas en EDAR+Tte vertedero
836.84 m³ × 3.81 (4.04 con costes indirectos) = 3380.83

| Medición | Uds. | Largo | Ancho | Alto | Parcial |
|---|---|---|---|---|---|
| Solera edifcio | 1 | 17 | 17 | 0.5 | 144.50 |
| Zapatas | 3 | 4 | 4 | 0.5 | 24.00 |
| Pozos de cimentación | 3 | 3 | 3 | 2 | 54.00 |
| Vigas de atado | 2 | 3.3 | 1.4 | 0.5 | 4.62 |
|  | 2 | 4.6 | 1.4 | 0.5 | 6.44 |
| Foso | 1 | 17 | 10 | 3.4 | 578.00 |
| Bombeo de arenas | 1 | 4.2 | 4.3 | 1.4 | 25.28 |
| Total |  |  |  |  | 836.84 |

**P1MT04B** m³ Rellenos localizado con suelos proc. excav 150 mm 95%PN
230.4 m³ × 2.99 (3.17 con costes indirectos) = 730.37

| Medición | Uds. | Largo | Ancho | Alto | Parcial |
|---|---|---|---|---|---|
| Excavación | 1 | 836.84 |  |  | 836.84 |
| a deducir: |  |  |  |  |  |
| Solera edifcio | -1 | 15.2 | 15.4 | 0.5 | -117.04 |
| Zapatas | -3 | 3 | 3 | 0.5 | -13.50 |
| Pozos de cimentación | -3 | 3 | 3 | 2 | -54.00 |
| Vigas de atado | -2 | 4.3 | 0.4 | 0.5 | -1.72 |
|  | -2 | 5.6 | 0.4 | 0.5 | -2.24 |
| Foso | -1 | 15.6 | 8.3 | 0.9 | -116.53 |
|  | -1 | 15 | 7.7 | 2.5 | -288.75 |
| Bombeo de arenas | -1 | 3.2 | 3.3 | 0.8 | -8.45 |
|  | -1 | 2.6 | 2.7 | 0.6 | -4.21 |
| Total |  |  |  |  | 230.4 |

**P4HG-002F** m³ Hormigón HNE-150 y/o ciclópeo cruces arroyo
54 m³ × 31.13 (33 con costes indirectos) = 1782.00

| Medición | Uds. | Largo | Ancho | Alto | Parcial |
|---|---|---|---|---|---|
| Pozos de cimentación | 3 | 3 | 3 | 2 | 54.00 |
| Total |  |  |  |  | 54 |

**P1MT08GTX-002** m² Geotextil Geotesant-295gr/m2
247.02 m² × 1.69 (1.79 con costes indirectos) = 442.17

| Medición | Uds. | Largo | Ancho | Parcial |
|---|---|---|---|---|
| CIMENTACIÓN |  |  |  |  |
| Solera edifcio | 1 | 15.2 | 7.5 | 114.00 |
| Losa de cimentación fosa | 1 | 15.6 | 8.3 | 129.48 |
| a deducir. |  |  |  |  |
| Bombeo de arenas | -1 | 2.6 | 2.7 | -7.02 |
| Bombeo de arenas | 1 | 3.2 | 3.3 | 10.56 |
| Total |  |  |  | 247.02 |

**P1MT04D** m³ Rellenos localizado con material filtrante 40/80 95%PN
74.11 m³ × 11.03 (11.69 con costes indirectos) = 866.35

| Medición | Uds. | Largo | Ancho | Alto | Parcial |
|---|---|---|---|---|---|
| CIMENTACIÓN |  |  |  |  |  |
| Solera edifcio | 1 | 15.2 | 7.5 | 0.3 | 34.200 |
| Losa de cimentación fosa | 1 | 15.6 | 8.3 | 0.3 | 38.844 |
| a deducir. |  |  |  |  |  |
| Bombeo de arenas | -1 | 2.6 | 2.7 | 0.3 | -2.106 |
| Bombeo de arenas | 1 | 3.2 | 3.3 | 0.3 | 3.168 |
| Total |  |  |  |  | 74.11 |

**P4HG-002A** m³ Hormigón HL-150/P/20 Elementos horizontales y verticales
24.71 m³ × 46.19 (48.96 con costes indirectos) = 1209.80

| Medición | Uds. | Largo | Ancho | Alto | Parcial |
|---|---|---|---|---|---|
| CIMENTACIÓN |  |  |  |  |  |
| Solera edifcio | 1 | 15.2 | 7.5 | 0.1 | 11.40 |
| Losa de cimentación fosa | 1 | 15.6 | 8.3 | 0.1 | 12.95 |
| a deducir. |  |  |  |  |  |
| Bombeo de arenas | -1 | 2.6 | 2.7 | 0.1 | -0.70 |
| Bombeo de arenas | 1 | 3.2 | 3.3 | 0.1 | 1.06 |
| Total |  |  |  |  | 24.71 |

**P4HG-004A2H** m³ Hormigón HA-30/B/20/IV+Qb+SR soleras, cimentaciones, forjados
111.74 m³ × 77.3 (81.94 con costes indirectos) = 9155.98

| Medición | Uds. | Largo | Ancho | Alto | Parcial |
|---|---|---|---|---|---|
| CIMENTACIÓN |  |  |  |  |  |
| Zapatas | 3 | 3 | 3 | 0.6 | 16.20 |
| Vigas de atado | 2 | 4.3 | 0.4 | 0.4 | 1.38 |
|  | 2 | 5.6 | 0.4 | 0.4 | 1.79 |
| Solera edifcio | 1 | 15.2 | 7.5 | 0.2 | 22.80 |
| Losa de cimentación fosa | 1 | 15.6 | 8.3 | 0.5 | 64.74 |
| a deducir. |  |  |  |  |  |
| Bombeo de arenas | -1 | 2.6 | 2.7 | 0.5 | -3.51 |
| Bombeo de arenas | 1 | 3.2 | 3.3 | 0.4 | 4.22 |
| LOSAS |  |  |  |  |  |
| Fosa | 1 | 14.2 | 1.45 | 0.2 | 4.12 |
| Total |  |  |  |  | 111.74 |

**P4HG-004A2V** m³ Hormigón HA-30/B/20/IV+Qb SR muros, alzados, pilares y vigas
58.84 m³ × 84.97 (90.07 con costes indirectos) = 5299.72

| Medición | Uds. | Largo | Ancho | Alto | Parcial |
|---|---|---|---|---|---|
| MUROS |  |  |  |  |  |
| Foso | 2 | 15 | 0.4 | 3.1 | 37.20 |
|  | 2 | 6.9 | 0.4 | 3.1 | 17.11 |
| Bombeo de arenas | 1 | 2.6 | 0.4 | 1.5 | 1.56 |
|  | 2 | 2 | 0.3 | 1.5 | 1.80 |
|  | 1 | 2.6 | 0.3 | 1.5 | 1.17 |
| Total |  |  |  |  | 58.84 |

**P4ETT-004E-E1** m² Encof/desenc. Cimientos OCULTOS
328.11 m² × 13.55 (14.36 con costes indirectos) = 4711.66

| Medición | Uds. | Largo | Ancho | Alto | Parcial |
|---|---|---|---|---|---|
| Zapatas | 16 | 3.5 |  | 0.75 | 42.00 |
|  | 40 | 3 |  | 0.6 | 72.00 |
|  | 8 | 3.1 |  | 0.6 | 14.88 |
| Vigas de atado | 8 | 4.05 |  | 0.4 | 12.96 |
|  | 16 | 4.3 |  | 0.4 | 27.52 |
|  | 8 | 6.2 |  | 0.4 | 19.84 |
| Solera edificio | 2 | 44.7 |  | 0.2 | 17.88 |
|  | 2 | 20 |  | 0.2 | 8.00 |
| Desodorización | 2 | 7.8 |  | 0.2 | 3.12 |
|  | 2 | 5.5 |  | 0.2 | 2.20 |
| Bombeo vaciados | 2 | 3.6 |  | 0.4 | 2.88 |
|  | 2 | 4.3 |  | 0.4 | 3.44 |
| CIMENTACIÓN |  |  |  |  |  |
| Zapatas | 12 | 3 |  | 0.6 | 21.60 |
| Vigas de atado | 8 | 4.3 |  | 0.4 | 13.76 |
|  | 4 | 5.6 |  | 0.4 | 8.96 |
| Solera edifcio | 1 | 15.2 |  | 0.2 | 3.04 |
|  | 1 | 7.5 |  | 0.2 | 1.50 |
| Losa de cimentación fosa | 2 | 15.6 |  | 0.5 | 15.60 |
|  | 2 | 8.3 |  | 0.5 | 8.30 |
| Bombeo de arenas | 2 | 3.2 |  | 0.4 | 2.56 |
|  | 2 | 3.3 |  | 0.4 | 2.64 |
| LOSAS |  |  |  |  |  |
| Fosa | 1 | 14.2 | 1.45 |  | 20.59 |
|  | 1 | 14.2 |  | 0.2 | 2.84 |
| Total |  |  |  |  | 328.11 |

**P4ETT-004A-E2** m² Encof/desenc. muros y paramentos RECTOS y VISTOS
322.59 m² × 20.86 (22.11 con costes indirectos) = 7132.46

| Medición | Uds. | Largo | Ancho | Alto | Parcial |
|---|---|---|---|---|---|
| MUROS |  |  |  |  |  |
| Foso | 4 | 15 |  | 3.1 | 186.00 |
|  | 4 | 6.9 |  | 3.1 | 85.56 |
| Bombeo de arenas | 2 | 2.6 |  | 1.5 | 7.80 |
|  | 4 | 2 |  | 1.5 | 12.00 |
|  | 2 | 2.6 |  | 1.5 | 7.80 |
| LOSAS |  |  |  |  |  |
| Fosa | 1 | 14.2 | 1.45 |  | 20.59 |
|  | 1 | 14.2 |  | 0.2 | 2.84 |
| Total |  |  |  |  | 322.59 |

**P4CIMBRA** m³ Aparente cimbra
59.71 m³ × 19.43 (20.6 con costes indirectos) = 1230.03

| Medición | Uds. | Largo | Ancho | Alto | Parcial |
|---|---|---|---|---|---|
| Losa | 1 | 14.2 | 1.45 | 2.9 | 59.71 |
| Total |  |  |  |  | 59.71 |

**P4ETT-002** kg Acero B-500-S
15522.75 kg × 1.32 (1.4 con costes indirectos) = 21731.85

| Medición | Uds. | Largo | Ancho | Parcial |
|---|---|---|---|---|
| Zapatas | 1 | 16.2 | 60 | 972.00 |
| Vigas de atado | 1 | 3.17 | 60 | 190.20 |
| Solera | 1 | 22.8 | 105 | 2394.00 |
| Losas de cimentación | 1 | 65.45 | 95 | 6217.75 |
| Muros | 1 | 58.84 | 90 | 5295.60 |
| Losas | 1 | 4.12 | 110 | 453.20 |
| Total |  |  |  | 15522.75 |

**P41ETT-001** kg Acero laminado S-275Jr + pintura epoxy+pintura ignófuga
300 kg × 1.87 (1.98 con costes indirectos) = 594.00

| Medición | Uds. | Largo | Parcial |
|---|---|---|---|
| Varios | 1 | 300 | 300.00 |
| Total |  |  | 300 |

**P4JTAPVC200** m Junta elastomérica de estanqueidad PVC 200
71.4 m × 4.73 (5.01 con costes indirectos) = 357.71

| Medición | Uds. | Largo | Alto | Parcial |
|---|---|---|---|---|
| MUROS |  |  |  |  |
| Foso | 2 | 15 |  | 30.00 |
|  | 2 | 6.9 |  | 13.80 |
|  | 4 |  | 3.1 | 12.40 |
| Bombeo de arenas | 2 | 2.6 |  | 5.20 |
|  | 2 | 2 |  | 4.00 |
|  | 4 |  | 1.5 | 6.00 |
| Total |  |  |  | 71.4 |

**P3LAM1** m² Imperm. muros+Lámina dren PE+Geotex 200 g
146.8 m² × 10.67 (11.31 con costes indirectos) = 1660.31

| Medición | Uds. | Largo | Alto | Parcial |
|---|---|---|---|---|
| MUROS |  |  |  |  |
| Foso | 2 | 15 | 3 | 90.00 |
|  | 2 | 7.7 | 3 | 46.20 |
| Bombeo de arenas | 2 | 2.6 | 1 | 5.20 |
|  | 2 | 2.7 | 1 | 5.40 |
| Total |  |  |  | 146.8 |

**P4PREF01A** m pil.pre.hor.arm.0,40 x 0,40 m.tipo de ambiente IV+Qb
44 m × 229.9 (243.69 con costes indirectos) = 10722.36

| Medición | Uds. | Alto | Parcial |
|---|---|---|---|
| Edificio | 8 | 5.5 | 44.00 |
| Total |  |  | 44 |

**P4PREF10** Ud Vaina corrugada en cimentación empotr. pilares
3 Ud × 8.71 (9.23 con costes indirectos) = 27.69

| Medición | Uds. | Parcial |
|---|---|---|
| Zapatas | 3 | 3.00 |
| Total |  | 3 |

**P4PREF4A** m Viga rectangular JPR 40x40 pretensada ambiente IV+Qb
29.2 m × 205.8 (218.15 con costes indirectos) = 6369.98

| Medición | Uds. | Largo | Parcial |
|---|---|---|---|
| Pórticos | 2 | 14.6 | 29.20 |
| Total |  |  | 29.2 |

**P4PREF06** ml Jácena portacanalón "H" 0,40 x 0,40 m.
30.4 ml × 79.25 (84.01 con costes indirectos) = 2553.90

| Medición | Uds. | Largo | Parcial |
|---|---|---|---|
| Portacanalon | 2 | 15.2 | 30.40 |
| Total |  |  | 30.4 |

**P4PREF7B** m Correa tubular TUB30 pretensada
116.8 m × 19.98 (21.18 con costes indirectos) = 2473.82

| Medición | Uds. | Largo | Parcial |
|---|---|---|---|
| Correas | 8 | 14.6 | 116.80 |
| Total |  |  | 116.8 |

**P4PREF4B** m Viga rectangular JPR 40x70 pretensada ambiente IV+Qb
14.6 m × 224.95 (238.45 con costes indirectos) = 3481.37

| Medición | Uds. | Largo | Parcial |
|---|---|---|---|
| Pórticos Delta | 1 | 14.6 | 14.60 |
| Total |  |  | 14.6 |

**P3EDIFCUB1** m² Cubierta con panel sandwich teja de doble chapa de acero galv
234.08 m² × 19.79 (20.98 con costes indirectos) = 4911.00

| Medición | Uds. | Largo | Ancho | Parcial |
|---|---|---|---|---|
| Cubierta | 1 | 15.2 | 15.4 | 234.08 |
| Total |  |  |  | 234.08 |

**P4PREF14** m Peto interior en fachadas - union cubierta
45.8 m × 47.04 (49.86 con costes indirectos) = 2283.59

| Medición | Uds. | Largo | Parcial |
|---|---|---|---|
| Cubierta | 2 | 15.2 | 30.40 |
|  | 1 | 15.4 | 15.40 |
| Total |  |  | 45.8 |

**P3DRENCUB5** m Canalón de chapa 1100x1,5 mm en cubierta
30.4 m × 37.23 (39.46 con costes indirectos) = 1199.58

| Medición | Uds. | Largo | Parcial |
|---|---|---|---|
| Cubierta | 2 | 15.2 | 30.40 |
| Total |  |  | 30.4 |

**P3EDIFCUB11** m Remate en chapa prelacada 7mm - 500
30.4 m × 10.54 (11.17 con costes indirectos) = 339.57

| Medición | Uds. | Largo | Parcial |
|---|---|---|---|
| Cubierta | 2 | 15.2 | 30.40 |
| Total |  |  | 30.4 |

**P3EDIFCUB12** m Remate en chapa prelacada 7mm - 1000
15.2 m × 22.49 (23.84 con costes indirectos) = 362.37

| Medición | Uds. | Largo | Parcial |
|---|---|---|---|
| Cumbrera | 1 | 15.2 | 15.20 |
| Total |  |  | 15.2 |

**P3DRENCUB4** m Bajante PVC 160 mm
30.4 m × 15.88 (16.83 con costes indirectos) = 511.63

| Medición | Uds. | Largo | Parcial |
|---|---|---|---|
| Bajantes | 4 | 7.6 | 30.40 |
| Total |  |  | 30.4 |

**P3DRENCUB11** ud Paragravillas para bajantes
4 ud × 43.44 (46.05 con costes indirectos) = 184.20

| Medición | Uds. | Parcial |
|---|---|---|
| Paragravillas | 4 | 4.00 |
| Total |  | 4 |

**P3EDIF001A** m² Panel prefabricado hormigón blanco y/o color liso
293.84 m² × 42.93 (45.51 con costes indirectos) = 13372.66

| Medición | Uds. | Largo | Alto | Parcial |
|---|---|---|---|---|
| Edificio pretratamiento | 2 | 15.2 | 7.6 | 231.04 |
|  | 1 | 15 | 7.6 | 114.00 |
| a deducir: |  |  |  |  |
| Puertas | -2 | 4 | 4.4 | -35.20 |
| Ventanas | -4 | 4 | 1 | -16.00 |
| Total |  |  |  | 293.84 |

**P5PAVPINT_002** m² Pavimento industrial antideslizante
231.23 m² × 58.74 (62.26 con costes indirectos) = 14396.38

| Medición | Uds. | Largo | Ancho | Parcial |
|---|---|---|---|---|
| Suelo | 1 | 15 | 9.15 | 137.25 |
| Foso | 1 | 14.2 | 6.9 | 97.98 |
| a deducir: |  |  |  |  |
| Bombeo de arenas | -1 | 2 | 2 | -4.00 |
| Total |  |  |  | 231.23 |

**P3EDIF6D** m² Carpintería PVC lacado+cristal 4-10-4 seguridad
16 m² × 130.03 (137.83 con costes indirectos) = 2205.28

| Medición | Uds. | Largo | Alto | Parcial |
|---|---|---|---|---|
| Ventanas | 4 | 4 | 1 | 16.00 |
| Total |  |  |  | 16 |

**P3EDIF004C** m2 Puertas Seccionables motorizadas
35.2 m2 × 205.84 (218.19 con costes indirectos) = 7680.29

| Medición | Uds. | Largo | Alto | Parcial |
|---|---|---|---|---|
| Puertas | 2 | 4 | 4.4 | 35.20 |
| Total |  |  |  | 35.2 |

**P6VCFERRO01** m Viga carril de rodadura tipo ferroviario
44.1 m × 56.9 (60.31 con costes indirectos) = 2659.67

| Medición | Uds. | Largo | Parcial |
|---|---|---|---|
| Contenedores | 7 | 6.3 | 44.10 |
| Total |  |  | 44.1 |

**P6POLIPCARRI1** m Carril rodadura polipasto hasta 2500 kg
22 m × 70.97 (75.23 con costes indirectos) = 1655.06

| Medición | Uds. | Largo | Parcial |
|---|---|---|---|
| Polipasto | 1 | 22 | 22.00 |
| Total |  |  | 22 |

**P41TRAM_003** m² Tramex AISI-316L 50x50x5(1000kg/m2)
4.41 m² × 66.13 (70.1 con costes indirectos) = 309.14

| Medición | Uds. | Largo | Ancho | Parcial |
|---|---|---|---|---|
| Bombeo de arenas | 1 | 2.1 | 2.1 | 4.41 |
| Total |  |  |  | 4.41 |

**P4PATE01** ud Pate polipropileno
4 ud × 4.57 (4.84 con costes indirectos) = 19.36

| Medición | Uds. | Largo | Parcial |
|---|---|---|---|
| Bombeo de arenas | 1 | 4 | 4.00 |
| Total |  |  | 4 |

**P41ESC4** m Escalera peldaño inclinada PRFV 1.0m ancho
5.45 m × 294.75 (312.44 con costes indirectos) = 1702.80

| Medición | Uds. | Largo | Parcial |
|---|---|---|---|
| Foso | 1 | 5.45 | 5.45 |
| Total |  |  | 5.45 |

**P41BARAND04** m Barandilla normalizada PRFV
22.5 m × 93.43 (99.04 con costes indirectos) = 2228.40

| Medición | Uds. | Largo | Parcial |
|---|---|---|---|
| Escalera | 1 | 6 | 6.00 |
|  | 1 | 16.5 | 16.50 |
| Total |  |  | 22.5 |

**P3SUM2C** ud Sumidero sifónico 40x40
1 ud × 182.24 (193.17 con costes indirectos) = 193.17

| Medición | Uds. | Parcial |
|---|---|---|
| Edificio | 1 | 1.00 |
| Total |  | 1 |

**P5ARQLD4B** Ud Arqueta de registro 60x60x60 1/2 tapa FD
1 Ud × 112.93 (119.71 con costes indirectos) = 119.71

**P3EDIF30B** ud Ayudas albañilería edificación y obra civil (edif industrial)
1 ud × 3353.91 (3555.14 con costes indirectos) = 3555.14

**P3EDIF30C** ud Ayudas albañilería instalaciones (edificio industrial)
1 ud × 2482.41 (2631.35 con costes indirectos) = 2631.35

#### A2.01.31 Instalaciones electricas (27/11/2009)
Importe: 37843.76

##### A2.01.31.01 Centro de seccionamiento (06/04/2011)
Importe: 82.03

**P1MT03B1K** m³ Excavación localizadas en EDAR+Tte vertedero
10.5 m³ × 3.81 (4.04 con costes indirectos) = 42.42

| Medición | Uds. | Largo | Ancho | Alto | Parcial |
|---|---|---|---|---|---|
| Cimentación | 1 | 5 | 3.5 | 0.6 | 10.50 |
| Total |  |  |  |  | 10.5 |

**P1MT04B** m³ Rellenos localizado con suelos proc. excav 150 mm 95%PN
3.58 m³ × 2.99 (3.17 con costes indirectos) = 11.35

| Medición | Uds. | Largo | Ancho | Alto | Parcial |
|---|---|---|---|---|---|
| s/medición excavación | 1 | 10.5 |  |  | 10.50 |
| a deducir: |  |  |  |  |  |
| Arena | -1 | 2 |  |  | -2.00 |
| Centro de seccionamiento | -1 | 4.18 | 2.56 | 0.46 | -4.92 |
| Total |  |  |  |  | 3.58 |

**P1MT04F** m³ Construcción cama de arena en tuberías
2 m³ × 13.33 (14.13 con costes indirectos) = 28.26

| Medición | Uds. | Largo | Ancho | Alto | Parcial |
|---|---|---|---|---|---|
| Nivelación | 1 | 4.6 | 3.1 | 0.14 | 2.00 |
| Total |  |  |  |  | 2 |

##### A2.01.31.02 Centro de transformación (06/04/2011)
Importe: 219.41

**P1MT03B1K** m³ Excavación localizadas en EDAR+Tte vertedero
29.4 m³ × 3.81 (4.04 con costes indirectos) = 118.78

| Medición | Uds. | Largo | Ancho | Alto | Parcial |
|---|---|---|---|---|---|
| Cimentación | 1 | 12 | 3.5 | 0.7 | 29.40 |
| Total |  |  |  |  | 29.4 |

**P1MT04B** m³ Rellenos localizado con suelos proc. excav 150 mm 95%PN
9.37 m³ × 2.99 (3.17 con costes indirectos) = 29.70

| Medición | Uds. | Largo | Ancho | Alto | Parcial |
|---|---|---|---|---|---|
| s/medición excavación | 1 | 29.4 |  |  | 29.400 |
| a deducir: |  |  |  |  |  |
| Arena | -1 | 5.02 |  |  | -5.020 |
| Centro de seccionamiento | -1 | 10.42 | 2.62 | 0.55 | -15.015 |
| Total |  |  |  |  | 9.37 |

**P1MT04F** m³ Construcción cama de arena en tuberías
5.02 m³ × 13.33 (14.13 con costes indirectos) = 70.93

| Medición | Uds. | Largo | Ancho | Alto | Parcial |
|---|---|---|---|---|---|
| Nivelación | 1 | 10.8 | 3.1 | 0.15 | 5.02 |
| Total |  |  |  |  | 5.02 |

##### A2.01.31.03 Grupo electrogeno (27/11/2009)
Importe: 968.56

**P1MT03B1K** m³ Excavación localizadas en EDAR+Tte vertedero
30.45 m³ × 3.81 (4.04 con costes indirectos) = 123.02

| Medición | Uds. | Largo | Ancho | Alto | Parcial |
|---|---|---|---|---|---|
| Cimentación | 1 | 6 | 3.5 | 1.45 | 30.45 |
| Total |  |  |  |  | 30.45 |

**P1MT04B** m³ Rellenos localizado con suelos proc. excav 150 mm 95%PN
4 m³ × 2.99 (3.17 con costes indirectos) = 12.68

| Medición | Uds. | Largo | Ancho | Alto | Parcial |
|---|---|---|---|---|---|
| s/medición excavación | 1 | 30.45 |  |  | 30.45 |
| A deducir |  |  |  |  |  |
| Cimentación | -1 | 5.05 | 2.4 | 0.45 | -5.45 |
| Saneo | -1 | 6 | 3.5 | 1 | -21.00 |
| Total |  |  |  |  | 4 |

**P1MT04A** m³ Rellenos localizado con suelos proc. préstamo selec. 33 mm 95%PN
21 m³ × 5.06 (5.36 con costes indirectos) = 112.56

| Medición | Uds. | Largo | Ancho | Alto | Parcial |
|---|---|---|---|---|---|
| Saneo | 1 | 6 | 3.5 | 1 | 21.00 |
| Total |  |  |  |  | 21 |

**P1MT08GTX-002** m² Geotextil Geotesant-295gr/m2
12.12 m² × 1.69 (1.79 con costes indirectos) = 21.69

| Medición | Uds. | Largo | Ancho | Parcial |
|---|---|---|---|---|
| Cimentación | 1 | 5.05 | 2.4 | 12.12 |
| Total |  |  |  | 12.12 |

**P1MT04D** m³ Rellenos localizado con material filtrante 40/80 95%PN
3.64 m³ × 11.03 (11.69 con costes indirectos) = 42.55

| Medición | Uds. | Largo | Ancho | Alto | Parcial |
|---|---|---|---|---|---|
| Cimentación | 1 | 5.05 | 2.4 | 0.3 | 3.64 |
| Total |  |  |  |  | 3.64 |

**P4HG-002A** m³ Hormigón HL-150/P/20 Elementos horizontales y verticales
1.21 m³ × 46.19 (48.96 con costes indirectos) = 59.24

| Medición | Uds. | Largo | Ancho | Alto | Parcial |
|---|---|---|---|---|---|
| Cimentación | 1 | 5.05 | 2.4 | 0.1 | 1.21 |
| Total |  |  |  |  | 1.21 |

**P4HG-004A2H** m³ Hormigón HA-30/B/20/IV+Qb+SR soleras, cimentaciones, forjados
2.42 m³ × 77.3 (81.94 con costes indirectos) = 198.29

| Medición | Uds. | Largo | Ancho | Alto | Parcial |
|---|---|---|---|---|---|
| Solera de cimentación | 1 | 5.05 | 2.4 | 0.2 | 2.42 |
| Total |  |  |  |  | 2.42 |

**P4ETT-004E-E1** m² Encof/desenc. Cimientos OCULTOS
2.98 m² × 13.55 (14.36 con costes indirectos) = 42.79

| Medición | Uds. | Largo | Alto | Parcial |
|---|---|---|---|---|
| Solera de cimentación | 2 | 5.05 | 0.2 | 2.02 |
|  | 2 | 2.4 | 0.2 | 0.96 |
| Total |  |  |  | 2.98 |

**P4ETT-002** kg Acero B-500-S
254.1 kg × 1.32 (1.4 con costes indirectos) = 355.74

| Medición | Uds. | Largo | Ancho | Parcial |
|---|---|---|---|---|
| Solera de cimentación | 1 | 2.42 | 105 | 254.10 |
| Total |  |  |  | 254.1 |

##### A2.01.31.04 Canalización eléctrica (10/11/2010)
Importe: 36573.76

**P1MT03CK3** m³ Excavación localizadas EDAR
1311.6 m³ × 4.98 (5.28 con costes indirectos) = 6925.25

| Medición | Uds. | Largo | Ancho | Alto | Parcial |
|---|---|---|---|---|---|
| Red MT |  |  |  |  |  |
| 2T Ø 160 mm | 1 | 360 | 0.6 | 1 | 216.00 |
| 4T Ø 160 mm | 1 | 10 | 0.8 | 1 | 8.00 |
| Red BT |  |  |  |  |  |
| 2T Ø 160 mm | 1 | 355 | 0.6 | 1 | 213.00 |
| 3T Ø 160 mm | 1 | 70 | 0.6 | 1 | 42.00 |
| 4T Ø 160 mm | 1 | 170 | 0.8 | 1 | 136.00 |
| 6T Ø 160 mm | 1 | 80 | 0.6 | 1.2 | 57.60 |
| Alumbrado exterior |  |  |  |  |  |
| 2T Ø 110 mm | 1 | 1065 | 0.6 | 1 | 639.00 |
| Total |  |  |  |  | 1311.6 |

**P1MT04B** m³ Rellenos localizado con suelos proc. excav 150 mm 95%PN
911.4 m³ × 2.99 (3.17 con costes indirectos) = 2889.14

| Medición | Uds. | Largo | Ancho | Alto | Parcial |
|---|---|---|---|---|---|
| Red MT |  |  |  |  |  |
| 2T Ø 160 mm | 1 | 360 | 0.6 | 0.7 | 151.20 |
| 4T Ø 160 mm | 1 | 10 | 0.8 | 0.7 | 5.60 |
| Red BT |  |  |  |  |  |
| 2T Ø 160 mm | 1 | 355 | 0.6 | 0.7 | 149.10 |
| 3T Ø 160 mm | 1 | 70 | 0.6 | 0.7 | 29.40 |
| 4T Ø 160 mm | 1 | 170 | 0.8 | 0.7 | 95.20 |
| 6T Ø 160 mm | 1 | 80 | 0.6 | 0.7 | 33.60 |
| Alumbrado exterior |  |  |  |  |  |
| 2T Ø 110 mm | 1 | 1065 | 0.6 | 0.7 | 447.30 |
| Total |  |  |  |  | 911.4 |

**P1MT04F** m³ Construcción cama de arena en tuberías
400.2 m³ × 13.33 (14.13 con costes indirectos) = 5654.83

| Medición | Uds. | Largo | Ancho | Alto | Parcial |
|---|---|---|---|---|---|
| Red MT |  |  |  |  |  |
| 2T Ø 160 mm | 1 | 360 | 0.6 | 0.3 | 64.80 |
| 4T Ø 160 mm | 1 | 10 | 0.8 | 0.3 | 2.40 |
| Red BT |  |  |  |  |  |
| 2T Ø 160 mm | 1 | 355 | 0.6 | 0.3 | 63.90 |
| 3T Ø 160 mm | 1 | 70 | 0.6 | 0.3 | 12.60 |
| 4T Ø 160 mm | 1 | 170 | 0.8 | 0.3 | 40.80 |
| 6T Ø 160 mm | 1 | 80 | 0.6 | 0.5 | 24.00 |
| Alumbrado exterior |  |  |  |  |  |
| 2T Ø 110 mm | 1 | 1065 | 0.6 | 0.3 | 191.70 |
| Total |  |  |  |  | 400.2 |

**P5ARQPREF2.0E** Ud Arqueta MT prefabricada inst. elect. 110x110x160 con tapa FD
11 Ud × 270.54 (286.77 con costes indirectos) = 3154.47

| Medición | Uds. | Parcial |
|---|---|---|
| Red MT | 11 | 11.00 |
| Total |  | 11 |

**P5ARQPREF1.0E** Ud Arqueta BT prefabricada inst. elect. 100x100x100 con tapa FD
57 Ud × 206.99 (219.41 con costes indirectos) = 12506.37

| Medición | Uds. | Parcial |
|---|---|---|
| Red BT | 57 | 57.00 |
| Total |  | 57 |

**P5ARQLD4B** Ud Arqueta de registro 60x60x60 1/2 tapa FD
14 Ud × 112.93 (119.71 con costes indirectos) = 1675.94

| Medición | Uds. | Parcial |
|---|---|---|
| Alumbrado exterior | 14 | 14.00 |
| Total |  | 14 |

**20410** Ud Cimentación de báculo y arqueta (27/10/2011)
36 Ud × 98.74 (104.66 con costes indirectos) = 3767.76
Cimentación de báculo y arqueta, de las dimensiones indicadas en planos, realizada la cimentación en hormigón HA-20, incluyendo excavaciones y encofrados, y la arqueta en ladrillo enfoscado interiormente incluso tapa de hormigón.

| Código | Ud | Descripción | Rendimiento | Precio | Importe |
|---|---|---|---|---|---|
| MAO-001 | h | Cuadrilla "A" | 1.5 | 42 | 63.00 |
| MAT4MORTM40 | m³ | Mortero de cemento 1/6 M-40 | 0.2 | 36.87 | 7.37 |
| MAT4HORHM20A1 | m³ | Hormigón HM-20/B/20/IIa a pie obra | 0.6 | 47.28 | 28.37 |
|  |  | Total |  |  | 98.74 |

| Medición | Uds. | Parcial |
|---|---|---|
| Alumbrado exterior | 36 | 36.00 |
| Total |  | 36 |

#### A2.01.32 Edificio de control (19/11/1998)
Importe: 202886.06

**P1MT03B1K** m³ Excavación localizadas en EDAR+Tte vertedero
443.14 m³ × 3.81 (4.04 con costes indirectos) = 1790.29

| Medición | Uds. | Largo | Ancho | Alto | Parcial |
|---|---|---|---|---|---|
| Solera | 1 | 13.5 | 12.1 | 0.5 | 81.675 |
|  | 1 | 0.4 | 7.5 | 0.5 | 1.500 |
|  | 1 | 22.9 | 9.5 | 0.5 | 108.775 |
|  | 1 | 14.7 | 2.1 | 0.5 | 15.435 |
| Zapatas | 6 | 2.4 | 2.4 | 0.5 | 17.280 |
|  | 7 | 2.3 | 2.3 | 0.5 | 18.515 |
|  | 2 | 2.9 | 2.9 | 0.5 | 8.410 |
|  | 7 | 2.5 | 2.5 | 0.5 | 21.875 |
|  | 3 | 2.6 | 2.6 | 0.5 | 10.140 |
|  | 1 | 3.1 | 3.1 | 0.5 | 4.805 |
|  | 1 | 2.75 | 2.75 | 0.5 | 3.781 |
| Pozos de cimentación | 6 | 1.4 | 1.4 | 1.5 | 17.640 |
|  | 7 | 1.3 | 1.3 | 1.5 | 17.745 |
|  | 2 | 1.9 | 1.9 | 1.5 | 10.830 |
|  | 7 | 1.5 | 1.5 | 1.5 | 23.625 |
|  | 3 | 1.6 | 1.6 | 1.5 | 11.520 |
|  | 1 | 2.1 | 2.1 | 1.5 | 6.615 |
|  | 1 | 1.75 | 1.75 | 1.5 | 4.594 |
| Vigas de atado | 2 | 2.8 | 1.4 | 0.5 | 3.920 |
|  | 2 | 3.35 | 1.4 | 0.5 | 4.690 |
|  | 2 | 2.6 | 1.4 | 0.5 | 3.640 |
|  | 1 | 3.13 | 1.4 | 0.5 | 2.191 |
|  | 1 | 0.8 | 1.4 | 0.5 | 0.560 |
|  | 1 | 0.67 | 1.4 | 0.5 | 0.469 |
|  | 2 | 1.85 | 1.4 | 0.5 | 2.590 |
|  | 1 | 1.7 | 1.4 | 0.5 | 1.190 |
|  | 1 | 1.8 | 1.4 | 0.5 | 1.260 |
|  | 3 | 1.6 | 1.4 | 0.5 | 3.360 |
|  | 3 | 1.9 | 1.4 | 0.5 | 3.990 |
|  | 1 | 1.95 | 1.4 | 0.5 | 1.365 |
|  | 1 | 1 | 1.4 | 0.5 | 0.700 |
|  | 1 | 0.35 | 1.4 | 0.5 | 0.245 |
|  | 1 | 0.45 | 1.4 | 0.5 | 0.315 |
|  | 1 | 2.7 | 1.4 | 0.5 | 1.890 |
|  | 1 | 2.55 | 1.4 | 0.5 | 1.785 |
|  | 1 | 1.15 | 1.4 | 0.5 | 0.805 |
|  | 1 | 1.65 | 1.4 | 0.5 | 1.155 |
|  | 1 | 1.1 | 1.4 | 0.5 | 0.770 |
|  | 2 | 1.5 | 1.4 | 0.5 | 2.100 |
|  | 1 | 3.2 | 1.4 | 0.5 | 2.240 |
|  | 2 | 3.1 | 1.4 | 0.5 | 4.340 |
|  | 1 | 3.15 | 1.4 | 0.5 | 2.205 |
|  | 2 | 1.55 | 1.4 | 0.5 | 2.170 |
|  | 1 | 2.53 | 1.4 | 0.5 | 1.771 |
|  | 1 | 2.32 | 1.4 | 0.5 | 1.624 |
|  | 1 | 2.1 | 1.4 | 0.5 | 1.470 |
|  | 1 | 2.65 | 1.4 | 0.5 | 1.855 |
|  | 1 | 2.45 | 1.4 | 0.5 | 1.715 |
| Total |  |  |  |  | 443.14 |

**P1MT04B** m³ Rellenos localizado con suelos proc. excav 150 mm 95%PN
113.45 m³ × 2.99 (3.17 con costes indirectos) = 359.64

| Medición | Uds. | Largo | Ancho | Alto | Parcial |
|---|---|---|---|---|---|
| Excavación | 1 | 443.14 |  |  | 443.140 |
| a deducir: |  |  |  |  |  |
| Solera | -1 | 12.5 | 11.1 | 0.5 | -69.375 |
|  | -1 | 1.4 | 6.5 | 0.5 | -4.550 |
|  | -1 | 21.9 | 8.5 | 0.5 | -93.075 |
|  | -1 | 13.7 | 2.1 | 0.5 | -14.385 |
| Zapatas | -6 | 1.4 | 1.4 | 0.5 | -5.880 |
|  | -7 | 1.3 | 1.3 | 0.5 | -5.915 |
|  | -2 | 1.9 | 1.9 | 0.5 | -3.610 |
|  | -7 | 1.5 | 1.5 | 0.5 | -7.875 |
|  | -3 | 1.6 | 1.6 | 0.5 | -3.840 |
|  | -1 | 2.1 | 2.1 | 0.5 | -2.205 |
|  | -1 | 1.75 | 1.75 | 0.5 | -1.531 |
| Pozos de cimentación | -6 | 1.4 | 1.4 | 1.5 | -17.640 |
|  | -7 | 1.3 | 1.3 | 1.5 | -17.745 |
|  | -2 | 1.9 | 1.9 | 1.5 | -10.830 |
|  | -7 | 1.5 | 1.5 | 1.5 | -23.625 |
|  | -3 | 1.6 | 1.6 | 1.5 | -11.520 |
|  | -1 | 2.1 | 2.1 | 1.5 | -6.615 |
|  | -1 | 1.75 | 1.75 | 1.5 | -4.594 |
| Vigas de atado | -2 | 3.8 | 0.4 | 0.5 | -1.520 |
|  | -2 | 4.35 | 0.4 | 0.5 | -1.740 |
|  | -2 | 3.6 | 0.4 | 0.5 | -1.440 |
|  | -1 | 4.13 | 0.4 | 0.5 | -0.826 |
|  | -1 | 1.8 | 0.4 | 0.5 | -0.360 |
|  | -1 | 1.67 | 0.4 | 0.5 | -0.334 |
|  | -2 | 2.85 | 0.4 | 0.5 | -1.140 |
|  | -1 | 2.7 | 0.4 | 0.5 | -0.540 |
|  | -1 | 2.8 | 0.4 | 0.5 | -0.560 |
|  | -3 | 2.6 | 0.4 | 0.5 | -1.560 |
|  | -3 | 2.9 | 0.4 | 0.5 | -1.740 |
|  | -1 | 2.95 | 0.4 | 0.5 | -0.590 |
|  | -1 | 2 | 0.4 | 0.5 | -0.400 |
|  | -1 | 1.35 | 0.4 | 0.5 | -0.270 |
|  | -1 | 1.45 | 0.4 | 0.5 | -0.290 |
|  | -1 | 3.7 | 0.4 | 0.5 | -0.740 |
|  | -1 | 3.55 | 0.4 | 0.5 | -0.710 |
|  | -1 | 2.15 | 0.4 | 0.5 | -0.430 |
|  | -1 | 2.65 | 0.4 | 0.5 | -0.530 |
|  | -1 | 2.1 | 0.4 | 0.5 | -0.420 |
|  | -2 | 2.5 | 0.4 | 0.5 | -1.000 |
|  | -1 | 4.2 | 0.4 | 0.5 | -0.840 |
|  | -2 | 4.1 | 0.4 | 0.5 | -1.640 |
|  | -1 | 4.15 | 0.4 | 0.5 | -0.830 |
|  | -2 | 2.55 | 0.4 | 0.5 | -1.020 |
|  | -1 | 3.53 | 0.4 | 0.5 | -0.706 |
|  | -1 | 3.32 | 0.4 | 0.5 | -0.664 |
|  | -1 | 3.1 | 0.4 | 0.5 | -0.620 |
|  | -1 | 3.65 | 0.4 | 0.5 | -0.730 |
|  | -1 | 3.45 | 0.4 | 0.5 | -0.690 |
| Total |  |  |  |  | 113.45 |

**P1MT08GTX-002** m² Geotextil Geotesant-295gr/m2
362.77 m² × 1.69 (1.79 con costes indirectos) = 649.36

| Medición | Uds. | Largo | Ancho | Parcial |
|---|---|---|---|---|
| Solera | 1 | 12.5 | 11.1 | 138.75 |
|  | 1 | 1.4 | 6.5 | 9.10 |
|  | 1 | 21.9 | 8.5 | 186.15 |
|  | 1 | 13.7 | 2.1 | 28.77 |
| Total |  |  |  | 362.77 |

**P1MT04D** m³ Rellenos localizado con material filtrante 40/80 95%PN
108.83 m³ × 11.03 (11.69 con costes indirectos) = 1272.22

| Medición | Uds. | Largo | Ancho | Alto | Parcial |
|---|---|---|---|---|---|
| Solera | 1 | 12.5 | 11.1 | 0.3 | 41.625 |
|  | 1 | 1.4 | 6.5 | 0.3 | 2.730 |
|  | 1 | 21.9 | 8.5 | 0.3 | 55.845 |
|  | 1 | 13.7 | 2.1 | 0.3 | 8.631 |
| Total |  |  |  |  | 108.83 |

**P4HG-002F** m³ Hormigón HNE-150 y/o ciclópeo cruces arroyo
92.58 m³ × 31.13 (33 con costes indirectos) = 3055.14

| Medición | Uds. | Largo | Ancho | Alto | Parcial |
|---|---|---|---|---|---|
| Pozos de cimentación | 6 | 1.4 | 1.4 | 1.5 | 17.64 |
|  | 7 | 1.3 | 1.3 | 1.5 | 17.75 |
|  | 2 | 1.9 | 1.9 | 1.5 | 10.83 |
|  | 7 | 1.5 | 1.5 | 1.5 | 23.63 |
|  | 3 | 1.6 | 1.6 | 1.5 | 11.52 |
|  | 1 | 2.1 | 2.1 | 1.5 | 6.62 |
|  | 1 | 1.75 | 1.75 | 1.5 | 4.59 |
| Total |  |  |  |  | 92.58 |

**P4HG-002A** m³ Hormigón HL-150/P/20 Elementos horizontales y verticales
41.28 m³ × 46.19 (48.96 con costes indirectos) = 2021.07

| Medición | Uds. | Largo | Ancho | Alto | Parcial |
|---|---|---|---|---|---|
| Solera | 1 | 12.5 | 11.1 | 0.1 | 13.88 |
|  | 1 | 1.4 | 6.5 | 0.1 | 0.91 |
|  | 1 | 21.9 | 8.5 | 0.1 | 18.62 |
|  | 1 | 13.7 | 2.1 | 0.1 | 2.88 |
| Vigas de atado | 2 | 3.8 | 0.4 | 0.1 | 0.30 |
|  | 2 | 4.35 | 0.4 | 0.1 | 0.35 |
|  | 2 | 3.6 | 0.4 | 0.1 | 0.29 |
|  | 1 | 4.13 | 0.4 | 0.1 | 0.17 |
|  | 1 | 1.8 | 0.4 | 0.1 | 0.07 |
|  | 1 | 1.67 | 0.4 | 0.1 | 0.07 |
|  | 2 | 2.85 | 0.4 | 0.1 | 0.23 |
|  | 1 | 2.7 | 0.4 | 0.1 | 0.11 |
|  | 1 | 2.8 | 0.4 | 0.1 | 0.11 |
|  | 3 | 2.6 | 0.4 | 0.1 | 0.31 |
|  | 3 | 2.9 | 0.4 | 0.1 | 0.35 |
|  | 1 | 2.95 | 0.4 | 0.1 | 0.12 |
|  | 1 | 2 | 0.4 | 0.1 | 0.08 |
|  | 1 | 1.35 | 0.4 | 0.1 | 0.05 |
|  | 1 | 1.45 | 0.4 | 0.1 | 0.06 |
|  | 1 | 3.7 | 0.4 | 0.1 | 0.15 |
|  | 1 | 3.55 | 0.4 | 0.1 | 0.14 |
|  | 1 | 2.15 | 0.4 | 0.1 | 0.09 |
|  | 1 | 2.65 | 0.4 | 0.1 | 0.11 |
|  | 1 | 2.1 | 0.4 | 0.1 | 0.08 |
|  | 2 | 2.5 | 0.4 | 0.1 | 0.20 |
|  | 1 | 4.2 | 0.4 | 0.1 | 0.17 |
|  | 2 | 4.1 | 0.4 | 0.1 | 0.33 |
|  | 1 | 4.15 | 0.4 | 0.1 | 0.17 |
|  | 2 | 2.55 | 0.4 | 0.1 | 0.20 |
|  | 1 | 3.53 | 0.4 | 0.1 | 0.14 |
|  | 1 | 3.32 | 0.4 | 0.1 | 0.13 |
|  | 1 | 3.1 | 0.4 | 0.1 | 0.12 |
|  | 1 | 3.65 | 0.4 | 0.1 | 0.15 |
|  | 1 | 3.45 | 0.4 | 0.1 | 0.14 |
| Total |  |  |  |  | 41.28 |

**P4HG-004A2H** m³ Hormigón HA-30/B/20/IV+Qb+SR soleras, cimentaciones, forjados
123.31 m³ × 77.3 (81.94 con costes indirectos) = 10104.02

| Medición | Uds. | Largo | Ancho | Alto | Parcial |
|---|---|---|---|---|---|
| Solera | 1 | 12.5 | 11.1 | 0.2 | 27.75 |
|  | 1 | 1.4 | 6.5 | 0.2 | 1.82 |
|  | 1 | 21.9 | 8.5 | 0.2 | 37.23 |
|  | 1 | 13.7 | 2.1 | 0.2 | 5.75 |
| Zapatas | 6 | 1.4 | 1.4 | 0.5 | 5.88 |
|  | 7 | 1.3 | 1.3 | 0.5 | 5.92 |
|  | 2 | 1.9 | 1.9 | 0.5 | 3.61 |
|  | 7 | 1.5 | 1.5 | 0.5 | 7.88 |
|  | 3 | 1.6 | 1.6 | 0.5 | 3.84 |
|  | 1 | 2.1 | 2.1 | 0.5 | 2.21 |
|  | 1 | 1.75 | 1.75 | 0.5 | 1.53 |
| Vigas de atado | 2 | 3.8 | 0.4 | 0.4 | 1.22 |
|  | 2 | 4.35 | 0.4 | 0.4 | 1.39 |
|  | 2 | 3.6 | 0.4 | 0.4 | 1.15 |
|  | 1 | 4.13 | 0.4 | 0.4 | 0.66 |
|  | 1 | 1.8 | 0.4 | 0.4 | 0.29 |
|  | 1 | 1.67 | 0.4 | 0.4 | 0.27 |
|  | 2 | 2.85 | 0.4 | 0.4 | 0.91 |
|  | 1 | 2.7 | 0.4 | 0.4 | 0.43 |
|  | 1 | 2.8 | 0.4 | 0.4 | 0.45 |
|  | 3 | 2.6 | 0.4 | 0.4 | 1.25 |
|  | 3 | 2.9 | 0.4 | 0.4 | 1.39 |
|  | 1 | 2.95 | 0.4 | 0.4 | 0.47 |
|  | 1 | 2 | 0.4 | 0.4 | 0.32 |
|  | 1 | 1.35 | 0.4 | 0.4 | 0.22 |
|  | 1 | 1.45 | 0.4 | 0.4 | 0.23 |
|  | 1 | 3.7 | 0.4 | 0.4 | 0.59 |
|  | 1 | 3.55 | 0.4 | 0.4 | 0.57 |
|  | 1 | 2.15 | 0.4 | 0.4 | 0.34 |
|  | 1 | 2.65 | 0.4 | 0.4 | 0.42 |
|  | 1 | 2.1 | 0.4 | 0.4 | 0.34 |
|  | 2 | 2.5 | 0.4 | 0.4 | 0.80 |
|  | 1 | 4.2 | 0.4 | 0.4 | 0.67 |
|  | 2 | 4.1 | 0.4 | 0.4 | 1.31 |
|  | 1 | 4.15 | 0.4 | 0.4 | 0.66 |
|  | 2 | 2.55 | 0.4 | 0.4 | 0.82 |
|  | 1 | 3.53 | 0.4 | 0.4 | 0.56 |
|  | 1 | 3.32 | 0.4 | 0.4 | 0.53 |
|  | 1 | 3.1 | 0.4 | 0.4 | 0.50 |
|  | 1 | 3.65 | 0.4 | 0.4 | 0.58 |
|  | 1 | 3.45 | 0.4 | 0.4 | 0.55 |
| Total |  |  |  |  | 123.31 |

**P4HG-004A2V** m³ Hormigón HA-30/B/20/IV+Qb SR muros, alzados, pilares y vigas
28.59 m³ × 84.97 (90.07 con costes indirectos) = 2575.10

| Medición | Uds. | Largo | Ancho | Alto | Parcial |
|---|---|---|---|---|---|
| Pilares | 24 | 0.3 | 0.3 | 3.5 | 7.56 |
|  | 3 | 0.4 | 0.4 | 3.5 | 1.68 |
| Vigas | 1 | 13 | 0.3 | 0.4 | 1.56 |
|  | 1 | 5.6 | 0.3 | 0.35 | 0.59 |
|  | 1 | 8.95 | 0.3 | 0.4 | 1.07 |
|  | 1 | 8.15 | 0.3 | 0.35 | 0.86 |
|  | 1 | 13 | 0.3 | 0.45 | 1.76 |
|  | 1 | 7.15 | 0.3 | 0.4 | 0.86 |
|  | 1 | 16.45 | 0.3 | 0.35 | 1.73 |
|  | 1 | 11.8 | 0.3 | 0.35 | 1.24 |
|  | 1 | 10.4 | 0.3 | 0.4 | 1.25 |
|  | 1 | 10.4 | 0.4 | 0.6 | 2.50 |
|  | 1 | 10.4 | 0.3 | 0.5 | 1.56 |
|  | 2 | 9.9 | 0.3 | 0.4 | 2.38 |
|  | 1 | 7.8 | 0.3 | 0.45 | 1.05 |
|  | 1 | 7.8 | 0.3 | 0.4 | 0.94 |
| Total |  |  |  |  | 28.59 |

**P4ETT-004E-E1** m² Encof/desenc. Cimientos OCULTOS
200.82 m² × 13.55 (14.36 con costes indirectos) = 2883.78

| Medición | Uds. | Largo | Alto | Parcial |
|---|---|---|---|---|
| Solera | 1 | 14.25 | 0.2 | 2.85 |
|  | 2 | 2.1 | 0.2 | 0.84 |
|  | 1 | 13.7 | 0.2 | 2.74 |
|  | 1 | 7.85 | 0.2 | 1.57 |
|  | 1 | 8.5 | 0.2 | 1.70 |
|  | 1 | 21.9 | 0.2 | 4.38 |
|  | 1 | 2 | 0.2 | 0.40 |
|  | 1 | 1.4 | 0.2 | 0.28 |
|  | 1 | 4.6 | 0.2 | 0.92 |
|  | 1 | 12.5 | 0.2 | 2.50 |
|  | 1 | 11.1 | 0.2 | 2.22 |
| Zapatas | 24 | 1.4 | 0.5 | 16.80 |
|  | 28 | 1.3 | 0.5 | 18.20 |
|  | 8 | 1.9 | 0.5 | 7.60 |
|  | 28 | 1.5 | 0.5 | 21.00 |
|  | 12 | 1.6 | 0.5 | 9.60 |
|  | 4 | 2.1 | 0.5 | 4.20 |
|  | 4 | 1.75 | 0.5 | 3.50 |
| Vigas de atado | 4 | 3.8 | 0.4 | 6.08 |
|  | 4 | 4.35 | 0.4 | 6.96 |
|  | 4 | 3.6 | 0.4 | 5.76 |
|  | 2 | 4.13 | 0.4 | 3.30 |
|  | 2 | 1.8 | 0.4 | 1.44 |
|  | 2 | 1.67 | 0.4 | 1.34 |
|  | 4 | 2.85 | 0.4 | 4.56 |
|  | 2 | 2.7 | 0.4 | 2.16 |
|  | 2 | 2.8 | 0.4 | 2.24 |
|  | 6 | 2.6 | 0.4 | 6.24 |
|  | 6 | 2.9 | 0.4 | 6.96 |
|  | 2 | 2.95 | 0.4 | 2.36 |
|  | 2 | 2 | 0.4 | 1.60 |
|  | 2 | 1.35 | 0.4 | 1.08 |
|  | 2 | 1.45 | 0.4 | 1.16 |
|  | 2 | 3.7 | 0.4 | 2.96 |
|  | 2 | 3.55 | 0.4 | 2.84 |
|  | 2 | 2.15 | 0.4 | 1.72 |
|  | 2 | 2.65 | 0.4 | 2.12 |
|  | 2 | 2.1 | 0.4 | 1.68 |
|  | 4 | 2.5 | 0.4 | 4.00 |
|  | 2 | 4.2 | 0.4 | 3.36 |
|  | 4 | 4.1 | 0.4 | 6.56 |
|  | 2 | 4.15 | 0.4 | 3.32 |
|  | 4 | 2.55 | 0.4 | 4.08 |
|  | 2 | 3.53 | 0.4 | 2.82 |
|  | 2 | 3.32 | 0.4 | 2.66 |
|  | 2 | 3.1 | 0.4 | 2.48 |
|  | 2 | 3.65 | 0.4 | 2.92 |
|  | 2 | 3.45 | 0.4 | 2.76 |
| Total |  |  |  | 200.82 |

**P4ETT-004A-E2** m² Encof/desenc. muros y paramentos RECTOS y VISTOS
288.56 m² × 20.86 (22.11 con costes indirectos) = 6380.06

| Medición | Uds. | Largo | Ancho | Alto | Parcial |
|---|---|---|---|---|---|
| Pilares | 96 | 0.3 |  | 3.5 | 100.80 |
|  | 12 | 0.4 |  | 3.5 | 16.80 |
| Vigas | 1 | 13 | 0.3 |  | 3.90 |
|  | 2 | 13 |  | 0.4 | 10.40 |
|  | 1 | 5.6 | 0.3 |  | 1.68 |
|  | 2 | 5.6 |  | 0.35 | 3.92 |
|  | 1 | 8.95 | 0.3 |  | 2.69 |
|  | 2 | 8.95 |  | 0.4 | 7.16 |
|  | 1 | 8.15 | 0.3 |  | 2.45 |
|  | 2 | 8.15 |  | 0.35 | 5.71 |
|  | 1 | 13 | 0.3 |  | 3.90 |
|  | 2 | 13 |  | 0.45 | 11.70 |
|  | 1 | 7.15 | 0.3 |  | 2.15 |
|  | 2 | 7.15 |  | 0.4 | 5.72 |
|  | 1 | 16.45 | 0.3 |  | 4.94 |
|  | 2 | 16.45 |  | 0.35 | 11.52 |
|  | 1 | 11.8 | 0.3 |  | 3.54 |
|  | 2 | 11.8 |  | 0.35 | 8.26 |
|  | 1 | 10.4 | 0.3 |  | 3.12 |
|  | 2 | 10.4 |  | 0.4 | 8.32 |
|  | 1 | 10.4 | 0.4 |  | 4.16 |
|  | 2 | 10.4 |  | 0.6 | 12.48 |
|  | 1 | 10.4 | 0.3 |  | 3.12 |
|  | 2 | 10.4 |  | 0.5 | 10.40 |
|  | 2 | 9.9 | 0.3 |  | 5.94 |
|  | 4 | 9.9 |  | 0.4 | 15.84 |
|  | 1 | 7.8 | 0.3 |  | 2.34 |
|  | 2 | 7.8 |  | 0.45 | 7.02 |
|  | 1 | 7.8 | 0.3 |  | 2.34 |
|  | 2 | 7.8 |  | 0.4 | 6.24 |
| Total |  |  |  |  | 288.56 |

**P4ETT-002** kg Acero B-500-S
14790.6 kg × 1.32 (1.4 con costes indirectos) = 20706.84

| Medición | Uds. | Largo | Ancho | Parcial |
|---|---|---|---|---|
| Solera | 1 | 72.55 | 90 | 6529.50 |
| Zapatas | 1 | 30.87 | 70 | 2160.90 |
| Vigas de atado | 1 | 19.89 | 130 | 2585.70 |
| Pilares | 1 | 9.24 | 150 | 1386.00 |
| Vigas | 1 | 19.35 | 110 | 2128.50 |
| Total |  |  |  | 14790.6 |

**P41ETT-001** kg Acero laminado S-275Jr + pintura epoxy+pintura ignófuga
500 kg × 1.87 (1.98 con costes indirectos) = 990.00

| Medición | Uds. | Largo | Parcial |
|---|---|---|---|
| Varios | 1 | 500 | 500.00 |
| Total |  |  | 500 |

**P4PALV20** m² Forjado losa alveolar. 0.20/1,2 m.+5c.compr.
331.76 m² × 45.73 (48.47 con costes indirectos) = 16080.41

| Medición | Uds. | Largo | Ancho | Parcial |
|---|---|---|---|---|
| Cubierta | 1 | 11.8 | 10.4 | 122.72 |
|  | 1 | 2.45 | 7.8 | 19.11 |
|  | 1 | 13 | 9.9 | 128.70 |
|  | 1 | 7.85 | 7.8 | 61.23 |
| Total |  |  |  | 331.76 |

**P4ESTR.005** m² Imperm.cubierta lámina betún modif+Geotex+horm.celular+gravilla
331.76 m² × 18.75 (19.88 con costes indirectos) = 6595.39

| Medición | Uds. | Largo | Ancho | Parcial |
|---|---|---|---|---|
| Cubierta | 1 | 11.8 | 10.4 | 122.72 |
|  | 1 | 2.45 | 7.8 | 19.11 |
|  | 1 | 13 | 9.9 | 128.70 |
|  | 1 | 7.85 | 7.8 | 61.23 |
| Total |  |  |  | 331.76 |

**P3EDIF003D2** m Imposta piedra caliza 20x40
95.2 m × 35.52 (37.65 con costes indirectos) = 3584.28

| Medición | Uds. | Largo | Parcial |
|---|---|---|---|
| Petos | 2 | 12.5 | 25.00 |
|  | 2 | 35.1 | 70.20 |
| Total |  |  | 95.2 |

**P3EDIFPAV12** m2 Solado baldosa 30x30+p.p. rodapie
171.32 m2 × 31.39 (33.27 con costes indirectos) = 5699.82

| Medición | Uds. | Largo | Parcial |
|---|---|---|---|
| Zonas comunes | 1 | 27.32 | 27.32 |
| Despacho 1 | 1 | 16.98 | 16.98 |
| Despacho 2 | 1 | 24.22 | 24.22 |
| Comedor | 1 | 12.03 | 12.03 |
| Sala cuadro eléctrico | 1 | 6.25 | 6.25 |
| Sala de control | 1 | 34.18 | 34.18 |
| Vestuarios | 1 | 12.79 | 12.79 |
|  | 1 | 16.71 | 16.71 |
| Aseos | 1 | 2.62 | 2.62 |
|  | 1 | 2.88 | 2.88 |
|  | 1 | 7.42 | 7.42 |
|  | 1 | 7.92 | 7.92 |
| Total |  |  | 171.32 |

**P3EDIFPAV13** m2 Solado con baldosa de gres antiacido (27/10/2011)
24.23 m2 × 31.15 (33.02 con costes indirectos) = 800.07
Solado con baldosa de gres antiacido de 30 x 30 cm, recibida con mortero de cemento, incluso cama de arena, p.p. de rodapie, rejuntado y limpieza.

| Código | Ud | Descripción | Rendimiento | Precio | Importe |
|---|---|---|---|---|---|
| MATSOLADO2 | M2 | Baldosa de gres antiacido (material; 12/05/2020) | 1 | 14.76 | 14.76 |
| MAT4MORTM40 | m³ | Mortero de cemento 1/6 M-40 | 0.03 | 36.87 | 1.11 |
| MAT1SUELO-5 | m³ | Arena silícea | 0.02 | 11.27 | 0.23 |
| MATSOLADO20 | m. | Rodapié de barro antiacido (material; 12/05/2020) | 1.05 | 1.13 | 1.19 |
| MAO-001 | h | Cuadrilla "A" | 0.33 | 42 | 13.86 |
|  |  | Total |  |  | 31.15 |

| Medición | Uds. | Largo | Parcial |
|---|---|---|---|
| Laboratorio | 1 | 24.23 | 24.23 |
| Total |  |  | 24.23 |

**P5PAVPINT_002** m² Pavimento industrial antideslizante
35 m² × 58.74 (62.26 con costes indirectos) = 2179.10

| Medición | Uds. | Largo | Parcial |
|---|---|---|---|
| Almacén | 1 | 15.83 | 15.83 |
| Taller | 1 | 19.17 | 19.17 |
| Total |  |  | 35 |

**P5PAV30** m2 Tarima de roble 1ª calidad, de 7x1,8 cm. Clase 1 (16/02/2016)
63.7 m2 × 60.75 (64.4 con costes indirectos) = 4102.28
m². Tarima de roble 1ª calidad, de 7x1,8 cm de sección, para interiores (resistencia al deslizamiento Rd s/ UNE-ENV 12633 para zonas secas, CLASE 1 para pendientes menores al 6%), i/p.p. de rastreles de pino 5x5 cm recibidos y nivelados con yeso negro, rodapie de roble de 7 cm y nudillos, acuchillado, lijado y tres manos de barniz de poliuretano P6/8, s/CTE-DB SU y NTE-RSE-11.

| Código | Ud | Descripción | Rendimiento | Precio | Importe |
|---|---|---|---|---|---|
| U18JD005 | m² | Tarima roble 1ª 7x1,8 cm (material; 16/02/2016) | 1.01 | 32.4 | 32.72 |
| U18JJ005 | m | Rodapié de roble 7x1 cm (material; 16/02/2016) | 1.15 | 3.14 | 3.61 |
| U18JT005 | m | Rastrel pino 5x5 cm (material; 16/02/2016) | 4.66 | 1.18 | 5.50 |
| U36GA050 | L | Barniz poliuretano (material; 16/02/2016) | 0.9 | 8.29 | 7.46 |
| U17AZ035 | ud | Material auxiliar colocación de tarima (material; 16/02/2016) | 1 | 1.34 | 1.34 |
| %MONT-20 | % | Montaje 20% | 20 % | 50.63 | 10.13 |
|  |  | Total |  |  | 60.75 |

| Medición | Uds. | Largo | Parcial |
|---|---|---|---|
| Sala polivalente | 1 | 63.7 | 63.70 |
| Total |  |  | 63.7 |

**P3EDIF013** m² Fab. Bloq. hormigón 40x20x20
281.98 m² × 30.96 (32.82 con costes indirectos) = 9254.58

| Medición | Uds. | Largo | Alto | Parcial |
|---|---|---|---|---|
| Cerramiento | 2 | 12.6 | 3 | 75.600 |
|  | 2 | 35.2 | 3 | 211.200 |
| a deducir: |  |  |  |  |
| Puertas | -2 | 2 | 2.5 | -10.000 |
|  | -1 | 2.5 | 2.05 | -5.125 |
|  | -1 | 3 | 2.5 | -7.500 |
| Ventanas | -4 | 2 | 0.6 | -4.800 |
|  | -1 | 1.4 | 0.6 | -0.840 |
|  | -1 | 1 | 0.6 | -0.600 |
|  | -1 | 0.6 | 0.6 | -0.360 |
|  | -1 | 4 | 0.6 | -2.400 |
|  | -3 | 3 | 1 | -9.000 |
|  | -1 | 2 | 1 | -2.000 |
|  | -1 | 4 | 1 | -4.000 |
|  | -1 | 1 | 1 | -1.000 |
|  | -1 | 5 | 1 | -5.000 |
| Petos | 2 | 12.6 | 0.5 | 12.600 |
|  | 2 | 35.2 | 0.5 | 35.200 |
| Total |  |  |  | 281.98 |

**P3EDIF.010** m² Enfoscado de mortero monocapa
358.46 m² × 27.09 (28.72 con costes indirectos) = 10294.97

| Medición | Uds. | Largo | Alto | Parcial |
|---|---|---|---|---|
| Cerramiento | 2 | 12.6 | 3.8 | 95.760 |
|  | 2 | 35.2 | 3.8 | 267.520 |
| a deducir: |  |  |  |  |
| Puertas | -2 | 2 | 2.5 | -10.000 |
|  | -1 | 2.5 | 2.05 | -5.125 |
|  | -1 | 3 | 2.5 | -7.500 |
| Ventanas | -4 | 2 | 0.6 | -4.800 |
|  | -1 | 1.4 | 0.6 | -0.840 |
|  | -1 | 1 | 0.6 | -0.600 |
|  | -1 | 0.6 | 0.6 | -0.360 |
|  | -1 | 4 | 0.6 | -2.400 |
|  | -3 | 3 | 1 | -9.000 |
|  | -1 | 2 | 1 | -2.000 |
|  | -1 | 4 | 1 | -4.000 |
|  | -1 | 1 | 1 | -1.000 |
|  | -1 | 5 | 1 | -5.000 |
| Petos | 2 | 12.6 | 0.5 | 12.600 |
|  | 2 | 35.2 | 0.5 | 35.200 |
| Total |  |  |  | 358.46 |

**P3EDIF019** m2 Tabique de placas de yeso laminado (23/03/2017)
520.15 m2 × 31.21 (33.08 con costes indirectos) = 17206.56
Tabique sencillo (15+70+15)/400 (70) (2 normal), con placas de yeso laminado, sobre banda acústica, formado por una estructura simple, con disposición normal "N" de los montantes; 100 mm de espesor total. El precio incluye la resolución de encuentros y puntos singulares y las ayudas de albañilería para instalaciones, pero no incluye el aislamiento a colocar entre los montantes.

| Código | Ud | Descripción | Rendimiento | Precio | Importe |
|---|---|---|---|---|---|
| MAO-001 | h | Cuadrilla "A" | 0.3 | 42 | 12.60 |
| MATEDIF12 | M2. | Placas de yeso laminado (material; 12/05/2020) | 1.1 | 15.56 | 17.12 |
| % MATAUX | % | Material auxiliar | 5 % | 29.72 | 1.49 |
|  |  | Total |  |  | 31.21 |

| Medición | Uds. | Largo | Alto | Parcial |
|---|---|---|---|---|
| Despacho 1 | 2 | 4.05 | 3 | 24.30 |
|  | 2 | 4.3 | 3 | 25.80 |
| Laboratorio | 2 | 5.65 | 3 | 33.90 |
| Comedor | 2 | 3 | 3 | 18.00 |
|  | 2 | 4.3 | 3 | 25.80 |
| Sala cuadro eléctrico | 2 | 2.85 | 3 | 17.10 |
|  | 2 | 2.2 | 3 | 13.20 |
| Despacho 2 | 2 | 6.2 | 3 | 37.20 |
|  | 2 | 4 | 3 | 24.00 |
| Vestuarios y aseos | 2 | 9.9 | 3 | 59.40 |
| masculinos | 1 | 1.5 | 3 | 4.50 |
|  | 1 | 1.1 | 3 | 3.30 |
|  | 1 | 1.7 | 3 | 5.10 |
|  | 3 | 1.5 | 3 | 13.50 |
|  | 1 | 2.7 | 3 | 8.10 |
|  | 1 | 2.85 | 3 | 8.55 |
|  | 1 | 2.8 | 3 | 8.40 |
| femeninos | 2 | 4 | 3 | 24.00 |
|  | 1 | 1.6 | 3 | 4.80 |
|  | 1 | 1.1 | 3 | 3.30 |
|  | 1 | 1.5 | 3 | 4.50 |
|  | 2 | 1.5 | 3 | 9.00 |
|  | 1 | 2 | 3 | 6.00 |
| Sala polivalente | 2 | 5.5 | 3 | 33.00 |
|  | 2 | 10 | 3 | 60.00 |
| Sala de control | 2 | 5.8 | 3 | 34.80 |
|  | 1 | 5.9 | 3 | 17.70 |
| Aseos | 2 | 5.8 | 3 | 34.80 |
|  | 2 | 2.4 | 3 | 14.40 |
|  | 1 | 4 | 3 | 12.00 |
| a deducir: |  |  |  |  |
| Puertas | -16 | 0.8 | 2.1 | -26.88 |
|  | -1 | 1.6 | 2.1 | -3.36 |
|  | -3 | 1.1 | 2.1 | -6.93 |
|  | -1 | 2.5 | 2.05 | -5.13 |
| Ventanas | -4 | 2 | 0.6 | -4.80 |
|  | -1 | 1.4 | 0.6 | -0.84 |
|  | -1 | 1 | 0.6 | -0.60 |
|  | -1 | 0.6 | 0.6 | -0.36 |
|  | -1 | 4 | 0.6 | -2.40 |
|  | -3 | 3 | 1 | -9.00 |
|  | -1 | 2 | 1 | -2.00 |
|  | -1 | 1 | 1 | -1.00 |
|  | -1 | 5 | 1 | -5.00 |
| Total |  |  |  | 520.15 |

**P3EDIF10C** m² Fábrica de Ladrillo rasillón
67.52 m² × 10.64 (11.28 con costes indirectos) = 761.63

| Medición | Uds. | Largo | Alto | Parcial |
|---|---|---|---|---|
| Almacén y taller | 2 | 4.7 | 3 | 28.20 |
|  | 2 | 7.4 | 3 | 44.40 |
|  | 1 | 1.5 | 3 | 4.50 |
|  | 1 | 1.2 | 3 | 3.60 |
| a deducir: |  |  |  |  |
| Puertas | -1 | 3 | 2.5 | -7.50 |
|  | -1 | 0.8 | 2.1 | -1.68 |
| Ventanas | -1 | 4 | 1 | -4.00 |
| Total |  |  |  | 67.52 |

**P3EDIF.002** m² Enfoscado maestreado y fratasado
76.22 m² × 14.2 (15.05 con costes indirectos) = 1147.11

| Medición | Uds. | Largo | Alto | Parcial |
|---|---|---|---|---|
| Almacén y taller | 2 | 4.8 | 3 | 28.80 |
|  | 2 | 7.4 | 3 | 44.40 |
|  | 2 | 1.5 | 3 | 9.00 |
|  | 2 | 1.2 | 3 | 7.20 |
| a deducir: |  |  |  |  |
| Puertas | -1 | 3 | 2.5 | -7.50 |
|  | -1 | 0.8 | 2.1 | -1.68 |
| Ventanas | -1 | 4 | 1 | -4.00 |
| Total |  |  |  | 76.22 |

**P3EDIF.003** m² Pintura plastificada
567.72 m² × 3.52 (3.73 con costes indirectos) = 2117.60

| Medición | Uds. | Largo | Alto | Parcial |
|---|---|---|---|---|
| Despacho 1 | 2 | 3.95 | 3 | 23.700 |
|  | 2 | 4.3 | 3 | 25.800 |
| Comedor | 2 | 2.8 | 3 | 16.800 |
|  | 2 | 4.3 | 3 | 25.800 |
| Sala cuadro eléctrico | 2 | 2.85 | 3 | 17.100 |
|  | 2 | 2.2 | 3 | 13.200 |
| Despacho 2 | 2 | 6.1 | 3 | 36.600 |
|  | 2 | 4 | 3 | 24.000 |
| Sala polivalente | 2 | 5.5 | 3 | 33.000 |
|  | 2 | 10 | 3 | 60.000 |
| Sala de control | 2 | 5.8 | 3 | 34.800 |
|  | 2 | 5.9 | 3 | 35.400 |
| Zonas comunes | 1 | 15.65 | 3 | 46.950 |
|  | 1 | 16.2 | 3 | 48.600 |
|  | 1 | 1 | 3 | 3.000 |
|  | 2 | 4.75 | 3 | 28.500 |
|  | 1 | 2.65 | 3 | 7.950 |
|  | 1 | 2.1 | 3 | 6.300 |
|  | 2 | 5.9 | 3 | 35.400 |
| Almacén y taller | 2 | 4.8 | 3 | 28.800 |
|  | 2 | 7.4 | 3 | 44.400 |
|  | 2 | 1.5 | 3 | 9.000 |
|  | 2 | 1.2 | 3 | 7.200 |
|  | 1 | 19.17 |  | 19.170 |
|  | 1 | 15.83 |  | 15.830 |
| a deducir: |  |  |  |  |
| Puertas | -15 | 0.8 | 2.1 | -25.200 |
|  | -2 | 1.6 | 2.1 | -6.720 |
|  | -4 | 1.1 | 2.1 | -9.240 |
|  | -1 | 2.5 | 2.05 | -5.125 |
|  | -2 | 2 | 2.05 | -8.200 |
|  | -1 | 3 | 2.5 | -7.500 |
| Ventanas | -1 | 2 | 0.6 | -1.200 |
|  | -1 | 4 | 0.6 | -2.400 |
|  | -2 | 3 | 1 | -6.000 |
|  | -1 | 2 | 1 | -2.000 |
|  | -1 | 1 | 1 | -1.000 |
|  | -1 | 5 | 1 | -5.000 |
| Total |  |  |  | 567.72 |

**P3EDIFPAV10** m2 Alicatado azulejo 1ª
359.76 m2 × 34.06 (36.1 con costes indirectos) = 12987.34

| Medición | Uds. | Largo | Alto | Parcial |
|---|---|---|---|---|
| Laboratorio | 2 | 5.65 | 3 | 33.90 |
|  | 2 | 4.3 | 3 | 25.80 |
| Vestuarios y aseos | 2 | 9.9 | 3 | 59.40 |
|  | 2 | 4 | 3 | 24.00 |
| masculinos | 2 | 1.5 | 3 | 9.00 |
|  | 2 | 1.1 | 3 | 6.60 |
|  | 2 | 1.7 | 3 | 10.20 |
|  | 6 | 1.6 | 3 | 28.80 |
|  | 2 | 2.6 | 3 | 15.60 |
|  | 4 | 2.8 | 3 | 33.60 |
| femeninos | 2 | 4 | 3 | 24.00 |
|  | 2 | 1.6 | 3 | 9.60 |
|  | 2 | 1.1 | 3 | 6.60 |
|  | 2 | 1.5 | 3 | 9.00 |
|  | 4 | 1.6 | 3 | 19.20 |
|  | 2 | 1.9 | 3 | 11.40 |
| Aseos | 2 | 5.8 | 3 | 34.80 |
|  | 6 | 2.4 | 3 | 43.20 |
| a deducir: |  |  |  |  |
| Puertas | -19 | 0.8 | 2.1 | -31.92 |
|  | -2 | 1.1 | 2.1 | -4.62 |
| Ventanas | -3 | 2 | 0.6 | -3.60 |
|  | -1 | 1.4 | 0.6 | -0.84 |
|  | -1 | 1 | 0.6 | -0.60 |
|  | -1 | 0.6 | 0.6 | -0.36 |
|  | -1 | 3 | 1 | -3.00 |
| Total |  |  |  | 359.76 |

**P3EDIF11** m2 falso techo de placas de escayola lisa
259.25 m2 × 6.44 (6.83 con costes indirectos) = 1770.68

| Medición | Uds. | Largo | Parcial |
|---|---|---|---|
| Zonas comunes | 1 | 27.32 | 27.32 |
| Despacho 1 | 1 | 16.98 | 16.98 |
| Despacho 2 | 1 | 24.22 | 24.22 |
| Comedor | 1 | 12.03 | 12.03 |
| Sala cuadro eléctrico | 1 | 6.25 | 6.25 |
| Sala de control | 1 | 34.18 | 34.18 |
| Laboratorio | 1 | 24.23 | 24.23 |
| Vestuarios | 1 | 12.79 | 12.79 |
|  | 1 | 16.71 | 16.71 |
| Aseos | 1 | 7.42 | 7.42 |
|  | 1 | 2.62 | 2.62 |
|  | 1 | 2.88 | 2.88 |
|  | 1 | 7.92 | 7.92 |
| Sala polivalente | 1 | 63.7 | 63.70 |
| Total |  |  | 259.25 |

**P3EDIF6D** m² Carpintería PVC lacado+cristal 4-10-4 seguridad
30 m² × 130.03 (137.83 con costes indirectos) = 4134.90

| Medición | Uds. | Largo | Alto | Parcial |
|---|---|---|---|---|
| Ventanas | 4 | 2 | 0.6 | 4.80 |
|  | 1 | 1.4 | 0.6 | 0.84 |
|  | 1 | 1 | 0.6 | 0.60 |
|  | 1 | 0.6 | 0.6 | 0.36 |
|  | 1 | 4 | 0.6 | 2.40 |
|  | 3 | 3 | 1 | 9.00 |
|  | 1 | 2 | 1 | 2.00 |
|  | 1 | 4 | 1 | 4.00 |
|  | 1 | 1 | 1 | 1.00 |
|  | 1 | 5 | 1 | 5.00 |
| Total |  |  |  | 30 |

**P3EDIF004A** m² Puerta carp. metálica doble chapa lisa de acero de 2mm. espesor
15.13 m² × 90.75 (96.2 con costes indirectos) = 1455.51

| Medición | Uds. | Largo | Alto | Parcial |
|---|---|---|---|---|
| Puertas | 2 | 2 | 2.5 | 10.00 |
|  | 1 | 2.5 | 2.05 | 5.13 |
| Total |  |  |  | 15.13 |

**P3EDIF004C** m2 Puertas Seccionables motorizadas
7.5 m2 × 205.84 (218.19 con costes indirectos) = 1636.43

| Medición | Uds. | Largo | Alto | Parcial |
|---|---|---|---|---|
| Taller | 1 | 3 | 2.5 | 7.50 |
| Total |  |  |  | 7.5 |

**P3EDIF006** m2 Puerta paso en madera de sapelly
37.17 m2 × 79.64 (84.42 con costes indirectos) = 3137.89

| Medición | Uds. | Largo | Alto | Parcial |
|---|---|---|---|---|
| Puertas | 16 | 0.8 | 2.1 | 26.88 |
|  | 1 | 1.6 | 2.1 | 3.36 |
|  | 3 | 1.1 | 2.1 | 6.93 |
| Total |  |  |  | 37.17 |

**P4PREF30** m Vigueta cargadero en dinteles
86.6 m × 18.85 (19.98 con costes indirectos) = 1730.27

| Medición | Uds. | Largo | Parcial |
|---|---|---|---|
| Ventanas | 4 | 2.6 | 10.40 |
|  | 1 | 2 | 2.00 |
|  | 1 | 1.6 | 1.60 |
|  | 1 | 1.2 | 1.20 |
|  | 1 | 4.6 | 4.60 |
|  | 3 | 3.6 | 10.80 |
|  | 1 | 2.6 | 2.60 |
|  | 1 | 4.6 | 4.60 |
|  | 1 | 1.6 | 1.60 |
|  | 1 | 5.6 | 5.60 |
| Puertas exteriores | 2 | 2.6 | 5.20 |
|  | 1 | 3.1 | 3.10 |
|  | 1 | 3.6 | 3.60 |
| Puertas interiores | 16 | 1.4 | 22.40 |
|  | 1 | 2.2 | 2.20 |
|  | 3 | 1.7 | 5.10 |
| Total |  |  | 86.6 |

**P3EDIFFONT5** Ud Lav.mur.de por. modelo " Victoria "
10 Ud × 53.87 (57.1 con costes indirectos) = 571.00

| Medición | Uds. | Parcial |
|---|---|---|
| Aseos | 4 | 4.00 |
| Vestuarios | 4 | 4.00 |
| Laboratorio | 2 | 2.00 |
| Total |  | 10 |

**P3EDIFFONT4** Ud Ino. de porcelana modelo " Victoria "
6 Ud × 65.79 (69.74 con costes indirectos) = 418.44

| Medición | Uds. | Parcial |
|---|---|---|
| Aseos | 4 | 4.00 |
| Vestuarios | 2 | 2.00 |
| Total |  | 6 |

**P3EDIFFONT3** Ud Plato de ducha modelo " Ontario " (17/12/2010)
5 Ud × 47.34 (50.18 con costes indirectos) = 250.90
Plato de ducha de porcelana blanca tipo " ROCA " modelo " Ontario " o similar, con rociador radial, grifería niquelada, llaves de paso y mangueta, totalmente instalado.

| Código | Ud | Descripción | Rendimiento | Precio | Importe |
|---|---|---|---|---|---|
| MATEDIFFONT3 | Ud. | Plato de ducha modelo " Ontario " (material; 17/12/2010) | 1 | 42.99 | 42.99 |
| M.AUX.11 | Ud. | Pequeño Material Fontaneria | 0.01 | 5.43 | 0.05 |
| %MONT-10 | % | Montaje-10% equipos | 10 % | 43.04 | 4.30 |
|  |  | Total |  |  | 47.34 |

| Medición | Uds. | Parcial |
|---|---|---|
| Vestuarios | 5 | 5.00 |
| Total |  | 5 |

**P3EDIFFONT7** UD Calentador-acumulador de 100 l (18/11/2011)
3 UD × 566.8 (600.81 con costes indirectos) = 1802.43
Calentador-acumulador, con capacidad para 100 litros de agua, dotado de sistema de encendido piezo-eléctrico, de marca reconocida, colocado mediante anclajes de fijación al suelo, con termostato indicador de temperatura, luz piloto de control y demás elementos de seguridad, instalado con tubería de cobre de 22 mm., desde el punto de suministro de agua, y llaves de corte de esfera de 3/4", tanto en la entrada de agua, como en la salida, sin incluir la toma eléctrica , funcionando.

| Código | Ud | Descripción | Rendimiento | Precio | Importe |
|---|---|---|---|---|---|
| MAT3EDIFFONT7 | ud | Calentador-acumulador de 100 l. (material; 14/04/2020) | 1 | 448.05 | 448.05 |
| %P.P. PMAT | % | Pequeño material | 15 % | 448.05 | 67.21 |
| %MONT-10 | % | Montaje-10% equipos | 10 % | 515.26 | 51.53 |
|  |  | Total |  |  | 566.8 |

| Medición | Uds. | Parcial |
|---|---|---|
| Comedor | 1 | 1.00 |
| Vestuarios | 2 | 2.00 |
| Total |  | 3 |

**P3EDIFFONT9** Ud Fregadero de acero inoxidable de doble seno (19/11/1998)
1 Ud × 139.67 (148.05 con costes indirectos) = 148.05
de fregadero de acero inoxidable de doble seno, incluso grifería niquelada acoplada, válvulas, llaves de paso y sifón, totalmente instalado.

| Código | Ud | Descripción | Rendimiento | Precio | Importe |
|---|---|---|---|---|---|
| U13052 | UD | Fregadero acero inoxidable (material; 19/11/1998) | 1 | 110.41 | 110.41 |
| %P.P. PMAT | % | Pequeño material | 15 % | 110.41 | 16.56 |
| %MONT-10 | % | Montaje-10% equipos | 10 % | 126.97 | 12.70 |
|  |  | Total |  |  | 139.67 |

| Medición | Uds. | Parcial |
|---|---|---|
| Comedor | 1 | 1.00 |
| Total |  | 1 |

**P3EDIFFONT10** Ud Accesorios de aseo
6 Ud × 65.78 (69.73 con costes indirectos) = 418.38

| Medición | Uds. | Parcial |
|---|---|---|
| Aseos | 4 | 4.00 |
| Vestuarios | 2 | 2.00 |
| Total |  | 6 |

**P4TUB110PVC** ml Tubo rígido de PVC Ø110 mm (24/10/2011)
106.9 ml × 13.25 (14.05 con costes indirectos) = 1501.95
Tubo rígido de PVC, grado de protección 7 según UNE, de 110 mm de diámetro, incluso cinta señalizadora.
Según EE18

| Código | Ud | Descripción | Rendimiento | Precio | Importe |
|---|---|---|---|---|---|
| MAO-001 | h | Cuadrilla "A" | 0.05 | 42 | 2.10 |
| $EETUB015 | Ud | Tubo rígido PVC Ø110 mm (material; 12/05/2020) | 1 | 8.57 | 8.57 |
| OTRO-TUBPRUEB | m | Pruebas tuberías estanqueidad varios diámetros | 1 | 1.95 | 1.95 |
| %P.P.PIEZ4 | % | P.P. piezas especial, codos, uniones PVC | 5 % | 12.62 | 0.63 |
|  |  | Total |  |  | 13.25 |

| Medición | Uds. | Largo | Parcial |
|---|---|---|---|
| Drenaje | 1 | 90 | 90.00 |
| Baldeos | 2 | 1.2 | 2.40 |
|  | 1 | 8.5 | 8.50 |
| Inodoros | 4 | 1.5 | 6.00 |
| Total |  |  | 106.9 |

**P4TUB63PVC** ml Tubo de PVC rígido M-63 (24/10/2011)
5 ml × 11.64 (12.34 con costes indirectos) = 61.70
Tubo de PVC rígido M-63, incluso parte proporcional de cajas y fijaciones. Según Especificaciones Técnicas IE.24.00 e IE.24.04.

| Código | Ud | Descripción | Rendimiento | Precio | Importe |
|---|---|---|---|---|---|
| $EETUB063 | m | Tubo de PVC rígido M-63 (material; 12/05/2020) | 1 | 7.03 | 7.03 |
| MAO-001 | h | Cuadrilla "A" | 0.05 | 42 | 2.10 |
| OTRO-TUBPRUEB | m | Pruebas tuberías estanqueidad varios diámetros | 1 | 1.95 | 1.95 |
| %P.P.PIEZ4 | % | P.P. piezas especial, codos, uniones PVC | 5 % | 11.08 | 0.55 |
|  |  | Total |  |  | 11.64 |

| Medición | Uds. | Largo | Parcial |
|---|---|---|---|
| Saneamiento | 1 | 5 | 5.00 |
| Total |  |  | 5 |

**P4TUB40PVC** ml Tubo de PVC rígido M-40 (24/10/2011)
15 ml × 10.35 (10.97 con costes indirectos) = 164.55
Tubo de PVC rígido M-40, incluso parte proporcional de cajas y fijaciones.
Según EE18

| Código | Ud | Descripción | Rendimiento | Precio | Importe |
|---|---|---|---|---|---|
| $EETUB004 | m | Tubo de PVC rígido M-40 (material; 19/05/2017) | 1 | 5.8 | 5.80 |
| MAO-001 | h | Cuadrilla "A" | 0.05 | 42 | 2.10 |
| OTRO-TUBPRUEB | m | Pruebas tuberías estanqueidad varios diámetros | 1 | 1.95 | 1.95 |
| %P.P.PIEZ4 | % | P.P. piezas especial, codos, uniones PVC | 5 % | 9.85 | 0.49 |
|  |  | Total |  |  | 10.35 |

| Medición | Uds. | Largo | Parcial |
|---|---|---|---|
| Saneamiento | 1 | 15 | 15.00 |
| Total |  |  | 15 |

**P3SUM2C** ud Sumidero sifónico 40x40
5 ud × 182.24 (193.17 con costes indirectos) = 965.85

| Medición | Uds. | Parcial |
|---|---|---|
| Baldeos | 5 | 5.00 |
| Total |  | 5 |

**P3DRENCUB6** Ud Cazoleta sifonica en cubierta
9 Ud × 41.76 (44.27 con costes indirectos) = 398.43

| Medición | Uds. | Parcial |
|---|---|---|
| Drenaje | 9 | 9.00 |
| Total |  | 9 |

**P3DRENCUB4** m Bajante PVC 160 mm
11 m × 15.88 (16.83 con costes indirectos) = 185.13

| Medición | Uds. | Parcial |
|---|---|---|
| Drenaje | 11 | 11.00 |
| Total |  | 11 |

**P5ELEARQ0.4** Ud Arqueta la. registro 45x45x50 cm.
11 Ud × 77.78 (82.45 con costes indirectos) = 906.95

| Medición | Uds. | Parcial |
|---|---|---|
| Drenaje | 11 | 11.00 |
| Total |  | 11 |

**P5ARQLD4B** Ud Arqueta de registro 60x60x60 1/2 tapa FD
1 Ud × 112.93 (119.71 con costes indirectos) = 119.71

**P3EDIF30** Ud Ayudas albañilería edificación y obra civil
1 Ud × 7513.28 (7964.08 con costes indirectos) = 7964.08

**P3EDIFFONT2C** Ud Inst. fontanería duchas edificio control (14/04/2020)
1 Ud × 901.92 (956.04 con costes indirectos) = 956.04
Instalación de fontanería para un baño, dotado de lavabo, inodoro, bidé y bañera, realizada con tuberías de cobre para las redes de agua fría y caliente, y con tuberías de PVC serie B, para la red de desagües, con los diámetros necesarios para cada punto de servicio, con bote sifónico de PVC, incluso con p.p. de bajante de PVC de 125 mm. y manguetón para enlace al inodoro, terminada, y sin aparatos sanitarios. Las tomas de agua y los desagües, se entregan con tapones.

| Código | Ud | Descripción | Rendimiento | Precio | Importe |
|---|---|---|---|---|---|
| MAO-004B | h | Oficial 1ª instalaciones | 8 | 17.53 | 140.24 |
| MATEDIFFONT2C | Ud | Inst. fontanería duchas (material; 14/04/2020) | 1 | 761.68 | 761.68 |
|  |  | Total |  |  | 901.92 |

**P3EDIFFONT2A** Ud Inst. fontanería baños edificio control (14/04/2020)
1 Ud × 1449.33 (1536.29 con costes indirectos) = 1536.29
Instalación de fontanería para un baño, dotado de lavabo, inodoro, bidé y bañera, realizada con tuberías de cobre para las redes de agua fría y caliente, y con tuberías de PVC serie B, para la red de desagües, con los diámetros necesarios para cada punto de servicio, con bote sifónico de PVC, incluso con p.p. de bajante de PVC de 125 mm. y manguetón para enlace al inodoro, terminada, y sin aparatos sanitarios. Las tomas de agua y los desagües, se entregan con tapones.

| Código | Ud | Descripción | Rendimiento | Precio | Importe |
|---|---|---|---|---|---|
| MAO-004B | h | Oficial 1ª instalaciones | 6 | 17.53 | 105.18 |
| MATEDIFFONT2A | Ud | Inst. fontanería edificio control (material; 14/04/2020) | 1 | 1344.15 | 1344.15 |
|  |  | Total |  |  | 1449.33 |

**P3EDIFFONT2B** Ud Inst. fontanería cocina edificio control (14/04/2020)
1 Ud × 677.9 (718.57 con costes indirectos) = 718.57
Instalación de fontanería en cocina
, realizada con tuberías de cobre para las redes de agua fría y caliente, y con tuberías de PVC serie B, para la red de desagües, con los diámetros necesarios para cada punto de servicio, con bote sifónico de PVC, incluso con p.p. de bajante de PVC de 125 mm. y manguetón para enlace al inodoro, terminada, y sin aparatos sanitarios. Las tomas de agua y los desagües, se entregan con tapones.

| Código | Ud | Descripción | Rendimiento | Precio | Importe |
|---|---|---|---|---|---|
| MAO-004B | h | Oficial 1ª instalaciones | 8 | 17.53 | 140.24 |
| MATEDIFFONT2B | Ud | Inst. fontanería cocina (material; 14/04/2020) | 1 | 537.66 | 537.66 |
|  |  | Total |  |  | 677.9 |

**P5ELECAACC03B** Ud Inst.tuberías cobre climatización edif. control (17/09/2015)
1 Ud × 2691.42 (2852.91 con costes indirectos) = 2852.91
Instalación completa de climatización en edificio de control conformada por tubería de cobre rígido, de 20/22 mm. de diámetro nominal,con líneas independientes para agua fría y caliente, con p.p. de piezas especiales de cobre, instalada y funcionando, según normativa vigente, en ramales de longitud superior a 3 metros, incluso con protección de tubo corrugado de PVC, incluso suministro y colocación de llaves de paso de 22 mm. 3/4" de diámetro, para empotrar cromada y de paso recto, colocada mediante unión roscada, asilamiento térmico y red de drenaje de cada split. Unidad totalmente instalada y operativa.

| Código | Ud | Descripción | Rendimiento | Precio | Importe |
|---|---|---|---|---|---|
| MATEQACG321 | Ml | Tuberia Acero Galvanizado DN 32 | 210 | 10.82 | 2272.20 |
| %MONT-15 | % | Montaje-15% equipos | 15 % | 2272.20 | 340.83 |
| %PRUEBAS-3 | % | Pruebas-3% válvulas | 3 % | 2613.03 | 78.39 |
|  |  | Total |  |  | 2691.42 |

**2600101** Ud Mesa de despacho 1.60 x 0.90 (10/10/2000)
6 Ud × 227.23 (240.86 con costes indirectos) = 1445.16
Mesa de despacho, metálica de 1.60 x 0.90 con un grupo de cajones y ala

| Código | Ud | Descripción | Rendimiento | Precio | Importe |
|---|---|---|---|---|---|
| EM2600101 | Ud | Mesa de des.,met.de 1.60 x 0.90 con un gr... (material; 10/10/2000) | 1 | 227.23 | 227.23 |
|  |  | Total |  |  | 227.23 |

**2600116** Ud Silla de escritorio con ruedas y tapizado. (10/10/2000)
6 Ud × 191.29 (202.77 con costes indirectos) = 1216.62

| Código | Ud | Descripción | Rendimiento | Precio | Importe |
|---|---|---|---|---|---|
| EM2600116 | Ud | Silla de escritorio con ruedas y tapizado. (material; 10/10/2000) | 1 | 191.29 | 191.29 |
|  |  | Total |  |  | 191.29 |

**2600102** Ud Mesa de reuniones (10/10/2000)
1 Ud × 513.96 (544.8 con costes indirectos) = 544.80
Mesa de reuniones de 1,40 m de diámetro con encimera de laminado.

| Código | Ud | Descripción | Rendimiento | Precio | Importe |
|---|---|---|---|---|---|
| EM2600102 | Ud | Mesa de reu.de 1,40 m de diá.con encimera... (material; 10/10/2000) | 1 | 513.96 | 513.96 |
|  |  | Total |  |  | 513.96 |

**2600115** Ud Sillas con tapizado (10/10/2000)
36 Ud × 67.86 (71.93 con costes indirectos) = 2589.48

| Código | Ud | Descripción | Rendimiento | Precio | Importe |
|---|---|---|---|---|---|
| EM2600115 | Ud | Sillas con tapizado (material; 10/10/2000) | 1 | 67.86 | 67.86 |
|  |  | Total |  |  | 67.86 |

| Medición | Uds. | Parcial |
|---|---|---|
|  | 6 | 6.00 |
|  | 30 | 30.00 |
| Total |  | 36 |

**2600103** Ud Mesa de mad.cua.y 4 sil.del mis.mat.para ... (04/02/2020)
2 Ud × 224.02 (237.46 con costes indirectos) = 474.92
Mesa de madera cuadrada y 4 sillas del mismo material para sala de personal.

| Código | Ud | Descripción | Rendimiento | Precio | Importe |
|---|---|---|---|---|---|
| EM2600103 | Ud | Mesa de mad.cua.y 4 sil.del mis.mat.para ... (material; 04/02/2020) | 1 | 224.02 | 224.02 |
|  |  | Total |  |  | 224.02 |

**2600109** Ud Taquilla para ropa
8 Ud × 48.52 (51.43 con costes indirectos) = 411.44

| Medición | Uds. | Parcial |
|---|---|---|
| Vestuarios | 8 | 8.00 |
| Total |  | 8 |

**2600111** Ud Perchero-cabina (10/10/2000)
6 Ud × 26.3 (27.88 con costes indirectos) = 167.28

| Código | Ud | Descripción | Rendimiento | Precio | Importe |
|---|---|---|---|---|---|
| EM2600111 | Ud | Perchero. (material; 10/10/2000) | 1 | 26.3 | 26.30 |
|  |  | Total |  |  | 26.3 |

**2600112** Ud Papelera. (10/10/2000)
10 Ud × 8.81 (9.34 con costes indirectos) = 93.40

| Código | Ud | Descripción | Rendimiento | Precio | Importe |
|---|---|---|---|---|---|
| EM2600112 | Ud | Papelera. (material; 10/10/2000) | 1 | 8.81 | 8.81 |
|  |  | Total |  |  | 8.81 |

**2600114** Ud Estantería metálica (03/02/2020)
6 Ud × 224.02 (237.46 con costes indirectos) = 1424.76
Estantería metálica de 2 m de longitud y 2.2m de altura
.

| Código | Ud | Descripción | Rendimiento | Precio | Importe |
|---|---|---|---|---|---|
| EM2600114 | Ud | Est.met.de 2 m de lon.para lib.y archivad... (material; 03/02/2020) | 1 | 224.02 | 224.02 |
|  |  | Total |  |  | 224.02 |

**2600117** Ud Fri. de dos cuerpos (10/10/2000)
1 Ud × 409.42 (433.99 con costes indirectos) = 433.99
Frigorifico de dos cuerpos en sala de personal.

| Código | Ud | Descripción | Rendimiento | Precio | Importe |
|---|---|---|---|---|---|
| EM2600117 | Ud | Fri. de dos cuerpos en sala de personal. (material; 10/10/2000) | 1 | 409.42 | 409.42 |
|  |  | Total |  |  | 409.42 |

**2600120** Ud PC para puestos de oficina (03/02/2020)
5 Ud × 851.29 (902.37 con costes indirectos) = 4511.85
PC para puestos de oficina formado por:
- CPU con procesador
- Disco duro de 2000Gb.
- Lectora - grabadora DVD y CD.
- Monitor color de 20".
- Teclado estándar USB.
- Tarjeta de comunicación Ethernet.
- Licencia S.O.
- Microsoft Windows
- Licencia Microsoft Office.

| Código | Ud | Descripción | Rendimiento | Precio | Importe |
|---|---|---|---|---|---|
| EM2600120 | Ud | PC para pue.de ofi.for.por:- CPU con proc... (material; 03/02/2020) | 1 | 851.29 | 851.29 |
|  |  | Total |  |  | 851.29 |

**2600130** Ud Conjunto de material de oficina (10/10/2000)
5 Ud × 340.1 (360.51 con costes indirectos) = 1802.55
Conjunto de material de oficina formado por carpetas de clasificación y archivos, papel, consumibles para impresoras, accesorios de escritorio, etc

| Código | Ud | Descripción | Rendimiento | Precio | Importe |
|---|---|---|---|---|---|
| EM2600130 | Ud | Con.de mat.de ofi.for.por car.de clasific... (material; 10/10/2000) | 1 | 340.1 | 340.10 |
|  |  | Total |  |  | 340.1 |

**2600133** Ud Conjunto mobiliario cuartos de baño
6 Ud × 627.27 (664.91 con costes indirectos) = 3989.46

**2600134** Ud Conjunto mobiliario cocina (03/02/2020)
1 Ud × 2240.24 (2374.65 con costes indirectos) = 2374.65
Conjunto mobiliario cocina, incluyendo grifería, fregadero, mesa, encimera, soportes, cajoneras, baldas, microondas, nevera, etc. Unidad completa

| Código | Ud | Descripción | Rendimiento | Precio | Importe |
|---|---|---|---|---|---|
| MAT2600134 | Ud | Conjunto mobiliario cocina (material; 03/02/2020) | 1 | 2240.24 | 2240.24 |
|  |  | Total |  |  | 2240.24 |

#### A2.01.33 Urbanización y cerramientos exteriores (01/05/2004)
Importe: 248341.71

##### A2.01.33.01 Urbanización (29/06/2004)
Importe: 19802.69

**P5PAV99** m² Paseo peatonal (13/07/2013)
1176.78 m² × 5.73 (6.07 con costes indirectos) = 7143.05
Paseo peatonal formado por 20 cm de zahorra artificial, y acabado con gravilla seleccionada de 10 mm. de tamaño medio y 10 cm. de espesor, extendida y compactada incluso humectación, terminación y refino.

| Código | Ud | Descripción | Rendimiento | Precio | Importe |
|---|---|---|---|---|---|
| MAO-004 | h | Oficial 1ª | 0.05 | 17.53 | 0.88 |
| MAO-15A | h | Ayudante generalista | 0.1 | 16.91 | 1.69 |
| $E01CB0060 | m³ | Arido machaqueo 8-16 mm (material; 27/12/2018) | 0.1 | 14.61 | 1.46 |
| MAT2OCQ0105 | m³ | Zahorra artificial tipo ZA-1 | 0.2 | 8.52 | 1.70 |
|  |  | Total |  |  | 5.73 |

| Medición | Uds. | Largo | Ancho | Parcial |
|---|---|---|---|---|
| Area didactica | 1 | 153.56 |  | 153.56 |
| Zona decantadores | 1 | 32 | 1 | 32.00 |
|  | 1 | 31.35 | 1 | 31.35 |
|  | 1 | 35.7 | 1 | 35.70 |
|  | 2 | 15.5 | 1 | 31.00 |
|  | 2 | 9.1 | 1 | 18.20 |
|  | 3 | 95.5 | 1 | 286.50 |
| Zona almacenamiento fangos | 1 | 50.77 | 1 | 50.77 |
|  | 2 | 4 | 1 | 8.00 |
|  | 1 | 36 | 1 | 36.00 |
|  | 2 | 6 | 1 | 12.00 |
| Gasometro | 1 | 40.1 | 1 | 40.10 |
|  | 1 | 6.5 | 1 | 6.50 |
| Ed. pretratamieto | 2 | 20 | 1 | 40.00 |
|  | 1 | 21.5 | 1 | 21.50 |
| Reactor | 2 | 67.2 | 1 | 134.40 |
|  | 2 | 40 | 1 | 80.00 |
|  | 2 | 19.1 | 1 | 38.20 |
| Decantación primaria | 1 | 35 | 1 | 35.00 |
| Zona tratamiento terciario | 2 | 23 | 1 | 46.00 |
|  | 2 | 20 | 1 | 40.00 |
| Total |  |  |  | 1176.78 |

**P5PAV1A** m² Pav. solado acerado baldosa 20x20+10 HM20
516.72 m² × 23.11 (24.5 con costes indirectos) = 12659.64

| Medición | Uds. | Largo | Ancho | Parcial |
|---|---|---|---|---|
| Edificio control | 1 | 12.5 | 1 | 12.50 |
|  | 2 | 21.35 | 1 | 42.70 |
|  | 1 | 33 |  | 33.00 |
|  | 1 | 13.65 | 1 | 13.65 |
|  | 1 | 89 |  | 89.00 |
| Aparcamientos | 1 | 26.5 | 1 | 26.50 |
|  | 1 | 32 | 1 | 32.00 |
|  | 1 | 23.5 | 1 | 23.50 |
|  | 1 | 27 | 1 | 27.00 |
| Ed. soplantes | 1 | 112.7 |  | 112.70 |
| Zona electrica | 1 | 31.85 |  | 31.85 |
|  | 1 | 48.09 |  | 48.09 |
|  | 1 | 24.23 |  | 24.23 |
| Total |  |  |  | 516.72 |

##### A2.01.33.02 Jardineria (01/05/2004)
Importe: 9399.51

**P-102AMBPL12** m² Formación cesped rústico<5000 m2
2255 m² × 1.71 (1.81 con costes indirectos) = 4081.55

| Medición | Uds. | Largo | Parcial |
|---|---|---|---|
| Zona Ed. control | 1 | 55 | 55.00 |
| Zona decantadores | 1 | 700 | 700.00 |
| Resto parcela | 1 | 1500 | 1500.00 |
| Total |  |  | 2255 |

**P-102AMBPL27** ud Plantación de Cupressus macrocarpa 2-2,5
124 ud × 35.83 (37.98 con costes indirectos) = 4709.52

| Medición | Uds. | Largo | Parcial |
|---|---|---|---|
| Perimetro delantero | 0.5 | 128 | 64.00 |
|  | 0.5 | 120 | 60.00 |
| Total |  |  | 124 |

**P-102AMBPL26** ud Plantación de Magnolia grandiflora 2-2,5 m.CO.
7 ud × 82 (86.92 con costes indirectos) = 608.44

| Medición | Uds. | Parcial |
|---|---|---|
| Zona Ed. control | 3 | 3.00 |
| Area didactica | 2 | 2.00 |
| Zona decantadores | 2 | 2.00 |
| Total |  | 7 |

##### A2.01.33.03 Pavimentación y señalización (14/02/2008)
Importe: 151035.65

**P1MT03B1K** m³ Excavación localizadas en EDAR+Tte vertedero
6433.1 m³ × 3.81 (4.04 con costes indirectos) = 25989.72

| Medición | Uds. | Largo | Alto | Parcial |
|---|---|---|---|---|
| Viales | 1 | 18630 | 1.15 | 21424.50 |
|  | -1 | 5873 | 1.15 | -6753.95 |
|  | -1 | 636 | 1.15 | -731.40 |
|  | -1 | 6527 | 1.15 | -7506.05 |
| Total |  |  |  | 6433.1 |

**P1MT05B** m³ Formación de terraplén procedente de préstamos suelo selec.95%PN
4195.5 m³ × 4.3 (4.56 con costes indirectos) = 19131.48

| Medición | Uds. | Largo | Alto | Parcial |
|---|---|---|---|---|
| Viales | 1 | 5594 | 0.75 | 4195.50 |
| Total |  |  |  | 4195.5 |

**P1MT08BASEZA1** m³ Zahorra artificial
1678.2 m³ × 10.9 (11.55 con costes indirectos) = 19383.21

| Medición | Uds. | Largo | Alto | Parcial |
|---|---|---|---|---|
| Viales | 1 | 5594 | 0.3 | 1678.20 |
| Total |  |  |  | 1678.2 |

**P5MBS12.5** m² MB 5cm AC16 surf D BC60/70 + emulsión ECI o ECR 100kg/m2
5594 m² × 6.07 (6.43 con costes indirectos) = 35969.42

| Medición | Uds. | Largo | Parcial |
|---|---|---|---|
| Viales | 1 | 5594 | 5594.00 |
| Total |  |  | 5594 |

**P5MBG20.5** m² MB 5cm AC32 base G BC60/70 + emulsión ECI o ECR 100kg/m2
5594 m² × 5.58 (5.91 con costes indirectos) = 33060.54

| Medición | Uds. | Largo | Parcial |
|---|---|---|---|
| Viales | 1 | 5594 | 5594.00 |
| Total |  |  | 5594 |

**P5BORD3** m Bordillo prefabricado hormigón bicapa 9-10x20
1411.5 m × 9.9 (10.49 con costes indirectos) = 14806.64

| Medición | Uds. | Largo | Parcial |
|---|---|---|---|
| Perimetro vial | 1 | 700 | 700.00 |
|  | 1 | 297 | 297.00 |
|  | 1 | 112 | 112.00 |
|  | 1 | 338 | 338.00 |
| a deducir: |  |  |  |
| Puertas | -3 | 3 | -9.00 |
|  | -4 | 1.5 | -6.00 |
|  | -2 | 3.6 | -7.20 |
|  | -2 | 1 | -2.00 |
|  | -1 | 5 | -5.00 |
|  | -1 | 1.8 | -1.80 |
|  | -1 | 4.5 | -4.50 |
| Total |  |  | 1411.5 |

**P6SÑL-002A** ud Señal triangular normal L=90 cm. Nivel1
5 ud × 81.91 (86.82 con costes indirectos) = 434.10

**P6SÑL-003B** ud Señal cuadrada normal L=60 cm. Nivel1
5 ud × 85.17 (90.28 con costes indirectos) = 451.40

**P6SÑL-010B** ud Señal. mod.nor. 150X34 cm Nivel2
2 ud × 86.26 (91.44 con costes indirectos) = 182.88

**P6SÑL-PINT10** m Marca vial continua y/o discontinua 10 cm
1561 m × 0.89 (0.94 con costes indirectos) = 1467.34

| Medición | Uds. | Largo | Parcial |
|---|---|---|---|
| Perimetro vial | 1 | 700 | 700.00 |
|  | 1 | 297 | 297.00 |
|  | 1 | 111 | 111.00 |
|  | 1 | 338 | 338.00 |
| Aparcamientos | 16 | 6 | 96.00 |
|  | 1 | 19 | 19.00 |
| Total |  |  | 1561 |

**P6SÑL-PINT15** m Marca vial continua y/o discontinua 15 cm
6 m × 1.15 (1.22 con costes indirectos) = 7.32

| Medición | Uds. | Largo | Parcial |
|---|---|---|---|
| Entrada | 1 | 6 | 6.00 |
| Total |  |  | 6 |

**P6SÑL-PINTS** m² Simbolos y cebreados marcas viales
20 m² × 7.15 (7.58 con costes indirectos) = 151.60

| Medición | Uds. | Largo | Parcial |
|---|---|---|---|
| Varios | 1 | 20 | 20.00 |
| Total |  |  | 20 |

##### A2.01.33.04 Cerramientos (20/07/2005)
Importe: 37695.47

**P5PUERTA1C** Ud Puerta acceso peatonal con videoportero (13/02/2009)
1 Ud × 153.13 (162.32 con costes indirectos) = 162.32
Puerta para acceso peatonal de dimensiones 1,50 x 2,00 m, formada por cerco y bastidor de hoja con pletinas de acero de 60*8 mm y barrotes de cuadradillo macizo de 14 mm; patillas para recibido, herrajes de colgar y seguridad, cerradura y manivela a dos caras, elaborada en taller, ajustada y fijada en obra, incluso videoportero para apertura automática desde la sala de control, formado por placa de calle con telecámara, alimentador, monitor empotrado en caja con marco y abrepuerta, instalado, cableado y conexionado.

| Código | Ud | Descripción | Rendimiento | Precio | Importe |
|---|---|---|---|---|---|
| MAO-002 | h | Encargado general | 0.01 | 20.46 | 0.20 |
| MAO-004E | h | Oficial 1ª ferretería | 0.2 | 17.53 | 3.51 |
| MAO-005A | h | Oficial 2ªgeneralista | 0.2 | 17.18 | 3.44 |
| MAO-007 | h | Peón general | 2 | 16.6 | 33.20 |
| MAT5PUERT1 | m² | Puer.metá.abat.mod. Verja 1Hoja+soportes | 2.35 | 36.18 | 85.02 |
| MAT4HORHM20A1 | m³ | Hormigón HM-20/B/20/IIa a pie obra | 0.25 | 47.28 | 11.82 |
| MATPINT5 | l | Pintura esmalte satinado | 0.3 | 6.72 | 2.02 |
| %P.P.PIEZ1 | % | P.P. piezas especiales | 10 % | 139.21 | 13.92 |
|  |  | Total |  |  | 153.13 |

| Medición | Uds. | Parcial |
|---|---|---|
| Acceso EDAR | 1 | 1.00 |
| Total |  | 1 |

**P5PUERTA2A** Ud Puerta acceso vehículos motorizada, L=5 m (08/02/2008)
1 Ud × 3783.54 (4010.55 con costes indirectos) = 4010.55
Puerta corredera para acceso de vehículos de dimensiones 5 x 2 m, de apertura motorizada, y con equipo Fono Porta con control desde la sala de control general, formada por una hoja construida con zócalo de chapa plegada de acero galvanizado de 0,8 mm. (tipo Talsa o similar), perfiles y barrotes verticales de acero laminado en frío, guía inferior, topes, cubreguías, tiradores, pasadores, cerradura y demás accesorios necesarios para su funcionamiento, patillas de fijación a la obra, elaborada en taller, ajuste y montaje en obra.

| Código | Ud | Descripción | Rendimiento | Precio | Importe |
|---|---|---|---|---|---|
| MAO-002 | h | Encargado general | 0.01 | 20.46 | 0.20 |
| MAO-004E | h | Oficial 1ª ferretería | 2.4 | 17.53 | 42.07 |
| MAO-005A | h | Oficial 2ªgeneralista | 2.4 | 17.18 | 41.23 |
| MAO-007 | h | Peón general | 3.5 | 16.6 | 58.10 |
| U13094 | UD | Puerta metálica motorizada longitud 5 m. (material; 09/08/2018) | 1 | 2912.31 | 2912.31 |
| MATBQSPLIT2 | ud | Bloque split 40x20x20 color | 160 | 0.58 | 92.80 |
| MAT4MORTM40 | m³ | Mortero de cemento 1/6 M-40 | 0.9 | 36.87 | 33.18 |
| MAT4ACER-01 | kg | Acero B-500s | 80 | 1.15 | 92.00 |
| MATALB | m | Albardilla piedra artificial | 4 | 9.44 | 37.76 |
| MAT4HORHA25 | m³ | Hormigón HA 25/b/20/Iia a pie de obra | 2.5 | 51.97 | 129.93 |
| %P.P.PIEZ1 | % | P.P. piezas especiales | 10 % | 3439.58 | 343.96 |
|  |  | Total |  |  | 3783.54 |

| Medición | Uds. | Parcial |
|---|---|---|
| Acceso EDAR | 1 | 1.00 |
| Total |  | 1 |

**P5CERRAM1** m Cerramiento tipo-1 malla electrosold+ murete 0.80x0.35+ciment.
230 m × 88.71 (94.03 con costes indirectos) = 21626.90

| Medición | Uds. | Largo | Parcial |
|---|---|---|---|
| Perimetro delantero | 1 | 110 | 110.00 |
|  | 1 | 120 | 120.00 |
| Total |  |  | 230 |

**P5CERRAM2** m Cerramiento tipo-2 Valla de D/T metálica
470 m × 23.88 (25.31 con costes indirectos) = 11895.70

| Medición | Uds. | Largo | Parcial |
|---|---|---|---|
| Resto de perimetro | 1 | 700 | 700.00 |
|  | -1 | 230 | -230.00 |
| Total |  |  | 470 |

##### A2.01.33.05 Alumbrado (27/10/2011)
Importe: 2018.56

**P4ALUM01** Ud Cimentación de báculo y arqueta (27/10/2011)
19 Ud × 100.23 (106.24 con costes indirectos) = 2018.56
Cimentación de báculo y arqueta, de las dimensiones indicadas en planos, realizada la cimentación en hormigón HA-20, incluyendo excavaciones y encofrados, y la arqueta en ladrillo enfoscado interiormente incluso tapa de hormigón.

| Código | Ud | Descripción | Rendimiento | Precio | Importe |
|---|---|---|---|---|---|
| MAO-004 | h | Oficial 1ª | 1.3 | 17.53 | 22.79 |
| MAO-15A | h | Ayudante generalista | 2.3 | 16.91 | 38.89 |
| MAT4HORHA25 | m³ | Hormigón HA 25/b/20/Iia a pie de obra | 0.6 | 51.97 | 31.18 |
| MAT4MORTM40 | m³ | Mortero de cemento 1/6 M-40 | 0.2 | 36.87 | 7.37 |
|  |  | Total |  |  | 100.23 |

| Medición | Uds. | Parcial |
|---|---|---|
| Parcela interior | 19 | 19.00 |
| Total |  | 19 |

##### A2.01.33.06 Área didactica (29/06/2004)
Importe: 28389.83

**P4PERGO01** Ud Pergola madera (21/09/2018)
2 Ud × 11290.8 (11968.25 con costes indirectos) = 23936.50
Pergola de 9,20 x 3,20 m en planta formada por hiladas de 2 pilares de 20x20 cm separados 3 m sobre basas de tonco de pirámides de 30 cm de altura y 30x30 de base y viguetas de madera de Ipé, tratada en autoclave, de madera seleccionada, de 17x20 cm., separadas 50 cm. entre ejes, segun detalles de planos, con apoyo intermedio para longitudes mayores a de hasta 3,5 m. de altura, incluido p.p. de viga horizontal de madera como apoyo en los muros de fabrica y suministro y colocación de cubierta de policarbonato de 2 celdas en placas selladas perimetralmente y recibidas a la pérgola y zapata aislada armada hormigón HA-225 de 30x30. Incluido:p.p. Cortes, repasos, transporte, montaje y acabada en pintura color a elegir por la D.F. incluso montaje en obra, recibidos y aplomados de albañilería totalmetne terminado segun detalles de planos e indicaciones de la D.F.

| Código | Ud | Descripción | Rendimiento | Precio | Importe |
|---|---|---|---|---|---|
| PERMAD | Ud | Pergola de madera (material; 21/09/2018) | 1 | 11290.8 | 11290.80 |
|  |  | Total |  |  | 11290.8 |

| Medición | Uds. | Parcial |
|---|---|---|
| Áreas didacticas | 2 | 2.00 |
| Total |  | 2 |

**P4BANCO1** Ud Banco 1,80 m de madera tronco.
12 Ud × 127.25 (134.89 con costes indirectos) = 1618.68

| Medición | Uds. | Largo | Parcial |
|---|---|---|---|
| Áreas didacticas | 2 | 6 | 12.00 |
| Total |  |  | 12 |

**P5PAV1A** m² Pav. solado acerado baldosa 20x20+10 HM20
115.7 m² × 23.11 (24.5 con costes indirectos) = 2834.65

| Medición | Uds. | Largo | Parcial |
|---|---|---|---|
| Áreas didacticas | 1 | 115.7 | 115.70 |
| Total |  |  | 115.7 |

#### A2.01.34 Red tuberías (15/09/2008)
Importe: 269174.71

##### A2.01.34.01 Línea de agua (15/09/2008)
Importe: 138216.77

**P1MT03CK3** m³ Excavación localizadas EDAR
3093.6 m³ × 4.98 (5.28 con costes indirectos) = 16334.21

| Medición | Uds. | Largo | Ancho | Alto | Parcial |
|---|---|---|---|---|---|
| 8) By-pass general | 1 | 250 | 2 | 2.5 | 1250.00 |
| 12) By-pass pretratamiento | 1 | 25 | 2 | 2.3 | 115.00 |
| 18) Salida dec secundaria | 2 | 25 | 1.2 | 1.8 | 108.00 |
|  | 1 | 5 | 1.2 | 1.8 | 10.80 |
| 23) By-pass tratamiento UV | 1 | 5 | 1.2 | 1 | 6.00 |
| 13) Agua pretratada | 1 | 15 | 1.5 | 1.8 | 40.50 |
| 14) A tratamiento primario | 1 | 70 | 1.5 | 1.8 | 189.00 |
| 19) Reunión agua decantada | 1 | 10 | 1.5 | 1.9 | 28.50 |
| 20) A tratamiento terciario | 1 | 45 | 1.5 | 2 | 135.00 |
| 21) By-pass tratamiento terciario | 1 | 15 | 1.5 | 1.8 | 40.50 |
| 25) A arqueta de salida | 1 | 15 | 1.5 | 1.8 | 40.50 |
| 26) A arqueta de vertidos | 1 | 10 | 1.5 | 2 | 30.00 |
| 17) A dec secundaria | 2 | 30 | 1.8 | 4.7 | 507.60 |
|  | 1 | 70 | 1.8 | 4.7 | 592.20 |
| Total |  |  |  |  | 3093.6 |

**P1MT04A** m³ Rellenos localizado con suelos proc. préstamo selec. 33 mm 95%PN
956.88 m³ × 5.06 (5.36 con costes indirectos) = 5128.88

| Medición | Uds. | Largo | Ancho | Alto | Parcial |
|---|---|---|---|---|---|
| 8) By-pass general | 1 | 250 | 2 | 1.5 | 750.000 |
| 12) By-pass pretratamiento | 1 | 25 | 2 | 1.5 | 75.000 |
| 18) Salida dec secundaria | 2 | 25 | 1.2 | 0.8 | 48.000 |
|  | 1 | 5 | 1.2 | 0.8 | 4.800 |
| 23) By-pass tratamiento UV | 1 | 5 | 1.2 | 0.8 | 4.800 |
| 13) Agua pretratada | 1 | 15 | 1.5 | 1 | 22.500 |
| 14) A tratamiento primario | 1 | 70 | 1.5 | 1 | 105.000 |
| 19) Reunión agua decantada | 1 | 10 | 1.5 | 1 | 15.000 |
| 20) A tratamiento terciario | 1 | 45 | 1.5 | 1 | 67.500 |
| 21) By-pass tratamiento terciario | 1 | 15 | 1.5 | 1 | 22.500 |
| 25) A arqueta de salida | 1 | 15 | 1.5 | 1 | 22.500 |
| 26) A arqueta de vertidos | 1 | 10 | 1.5 | 1 | 15.000 |
| 17) A dec secundaria | 2 | 30 | 1.8 | 1.2 | 129.600 |
|  | 1 | 70 | 1.8 | 1.2 | 151.200 |
| a deducir: |  |  |  |  |  |
| Ø 500 mm | -3.14 | 60 | 0.25 | 0.25 | -11.775 |
| Ø 710 mm | -3.14 | 180 | 0.355 | 0.355 | -71.229 |
| Ø 900 mm | -3.14 | 130 | 0.45 | 0.45 | -82.661 |
| Ø 1000 mm HA | -3.14 | 275 | 0.6 | 0.6 | -310.860 |
| Total |  |  |  |  | 956.88 |

**P1MT04B** m³ Rellenos localizado con suelos proc. excav 150 mm 95%PN
1492.6 m³ × 2.99 (3.17 con costes indirectos) = 4731.54

| Medición | Uds. | Largo | Ancho | Alto | Parcial |
|---|---|---|---|---|---|
| 8) By-pass general | 1 | 250 | 2 | 0.8 | 400.00 |
| 12) By-pass pretratamiento | 1 | 25 | 2 | 0.6 | 30.00 |
| 18) Salida dec secundaria | 2 | 25 | 1.2 | 0.9 | 54.00 |
|  | 1 | 5 | 1.2 | 0.9 | 5.40 |
| 23) By-pass tratamiento UV | 1 | 5 | 1.2 | 0.1 | 0.60 |
| 13) Agua pretratada | 1 | 15 | 1.5 | 0.7 | 15.75 |
| 14) A tratamiento primario | 1 | 70 | 1.5 | 0.7 | 73.50 |
| 19) Reunión agua decantada | 1 | 10 | 1.5 | 0.8 | 12.00 |
| 20) A tratamiento terciario | 1 | 45 | 1.5 | 0.9 | 60.75 |
| 21) By-pass tratamiento terciario | 1 | 15 | 1.5 | 0.7 | 15.75 |
| 25) A arqueta de salida | 1 | 15 | 1.5 | 0.7 | 15.75 |
| 26) A arqueta de vertidos | 1 | 10 | 1.5 | 0.9 | 13.50 |
| 17) A dec secundaria | 2 | 30 | 1.8 | 3.4 | 367.20 |
|  | 1 | 70 | 1.8 | 3.4 | 428.40 |
| Total |  |  |  |  | 1492.6 |

**P1MT04F** m³ Construcción cama de arena en tuberías
167.6 m³ × 13.33 (14.13 con costes indirectos) = 2368.19

| Medición | Uds. | Largo | Ancho | Alto | Parcial |
|---|---|---|---|---|---|
| 8) By-pass general | 1 | 250 | 2 | 0.2 | 100.00 |
| 12) By-pass pretratamiento | 1 | 25 | 2 | 0.2 | 10.00 |
| 18) Salida dec secundaria | 2 | 25 | 1.2 | 0.1 | 6.00 |
|  | 1 | 5 | 1.2 | 0.1 | 0.60 |
| 23) By-pass tratamiento UV | 1 | 5 | 1.2 | 0.1 | 0.60 |
| 13) Agua pretratada | 1 | 15 | 1.5 | 0.1 | 2.25 |
| 14) A tratamiento primario | 1 | 70 | 1.5 | 0.1 | 10.50 |
| 19) Reunión agua decantada | 1 | 10 | 1.5 | 0.1 | 1.50 |
| 20) A tratamiento terciario | 1 | 45 | 1.5 | 0.1 | 6.75 |
| 21) By-pass tratamiento terciario | 1 | 15 | 1.5 | 0.1 | 2.25 |
| 25) A arqueta de salida | 1 | 15 | 1.5 | 0.1 | 2.25 |
| 26) A arqueta de vertidos | 1 | 10 | 1.5 | 0.1 | 1.50 |
| 17) A dec secundaria | 2 | 30 | 1.8 | 0.1 | 10.80 |
|  | 1 | 70 | 1.8 | 0.1 | 12.60 |
| Total |  |  |  |  | 167.6 |

**P6TUBPE500.6** m Tubería de PE100 DN500PN6 (18/11/2011)
60 m × 81.53 (86.42 con costes indirectos) = 5185.20
Tubería de polietileno de alta densidad PE100,de 500 mm de diámetro y 6 atm de presión nominal de trabajo y unión por soldadura o manguitos/ Norma UNE-EN 12201 SDR 11 para abastecimiento y UNE-EN 13244 para saneamiento y/o según normativa vigente, ; incluyendo transporte, distribución de materiales a pie de obra, montaje, colocación y pruebas de funcionamiento, así como piezas especiales, carretes, codos, T´s y derivaciones. Unidad totalmente terminada.

| Código | Ud | Descripción | Rendimiento | Precio | Importe |
|---|---|---|---|---|---|
| MAO-001 | h | Cuadrilla "A" | 0.05 | 42 | 2.10 |
| MATTUBPE50006 | m | Tubería de PE100 DN500PN6 ( a pie de obra) | 1 | 69.72 | 69.72 |
| %P.P.PIEZ1 | % | P.P. piezas especiales | 10 % | 71.82 | 7.18 |
| %CDP.3 | % | Carga, descarga y perdidas 3% | 3.2 % | 79.00 | 2.53 |
|  |  | Total |  |  | 81.53 |

| Medición | Uds. | Largo | Parcial |
|---|---|---|---|
| 18) Salida dec secundaria | 2 | 25 | 50.00 |
|  | 1 | 5 | 5.00 |
| 23) By-pass tratamiento UV | 1 | 5 | 5.00 |
| Total |  |  | 60 |

**P6TUBPE700.6** m Tubería de PE100 DN710PN6 (18/11/2011)
180 m × 161.32 (171 con costes indirectos) = 30780.00
Tubería de polietileno de alta densidad PE100,de 710 mm de diámetro y 6 atm de presión nominal de trabajo y unión por soldadura o manguitos/ Norma UNE-EN 12201 SDR 11 para abastecimiento y UNE-EN 13244 para saneamiento y/o según normativa vigente, ; incluyendo transporte, distribución de materiales a pie de obra, montaje, colocación y pruebas de funcionamiento, así como piezas especiales, carretes, codos, T´s y derivaciones. Unidad totalmente terminada.

| Código | Ud | Descripción | Rendimiento | Precio | Importe |
|---|---|---|---|---|---|
| MAO-001 | h | Cuadrilla "A" | 0.05 | 42 | 2.10 |
| MAQ-001B | h | Camión grúa 15 tn | 0.15 | 30 | 4.50 |
| MATTUBPE7006 | m | Tubería de PE100 DN700PN6 (a pie de obra) (material; 29/05/2020) | 1 | 135.51 | 135.51 |
| %P.P.PIEZ1 | % | P.P. piezas especiales | 10 % | 142.11 | 14.21 |
| %CDP.3 | % | Carga, descarga y perdidas 3% | 3.2 % | 156.32 | 5.00 |
|  |  | Total |  |  | 161.32 |

| Medición | Uds. | Largo | Parcial |
|---|---|---|---|
| 13) Agua pretratada | 1 | 15 | 15.00 |
| 14) A tratamiento primario | 1 | 70 | 70.00 |
| 19) Reunión agua decantada | 1 | 10 | 10.00 |
| 20) A tratamiento terciario | 1 | 45 | 45.00 |
| 21) By-pass tratamiento terciario | 1 | 15 | 15.00 |
| 25) A arqueta de salida | 1 | 15 | 15.00 |
| 26) A arqueta de vertidos | 1 | 10 | 10.00 |
| Total |  |  | 180 |

**P6TUBPE900.6** m Tubería de PE100 DN900PN6 (18/11/2011)
130 m × 256.51 (271.9 con costes indirectos) = 35347.00
Tubería de polietileno de alta densidad PE100, de 900 mm de diámetro y 6 atm de presión nominal de trabajo y unión por soldadura o manguitos/ Norma UNE-EN 12201 SDR 11 para abastecimiento y UNE-EN 13244 para saneamiento y/o según normativa vigente, ; incluyendo transporte, distribución de materiales a pie de obra, montaje, colocación y pruebas de funcionamiento, así como piezas especiales, carretes, codos, T´s y derivaciones. Unidad totalmente terminada.

| Código | Ud | Descripción | Rendimiento | Precio | Importe |
|---|---|---|---|---|---|
| MAO-001 | h | Cuadrilla "A" | 0.05 | 42 | 2.10 |
| MAQ-001B | h | Camión grúa 15 tn | 0.15 | 30 | 4.50 |
| MATTUBPE9006 | m | Tubería de PE100 DN900PN6 (a pie de obra) (material; 29/05/2020) | 1 | 219.35 | 219.35 |
| %P.P.PIEZ1 | % | P.P. piezas especiales | 10 % | 225.95 | 22.60 |
| %CDP.3 | % | Carga, descarga y perdidas 3% | 3.2 % | 248.55 | 7.95 |
|  |  | Total |  |  | 256.51 |

| Medición | Uds. | Largo | Parcial |
|---|---|---|---|
| 17) A dec secundaria | 2 | 30 | 60.00 |
|  | 1 | 70 | 70.00 |
| Total |  |  | 130 |

**P4TUB100HA135** m Tubería hormigón armado junta elastomérica 135 Ø1000
275 m × 113.45 (120.26 con costes indirectos) = 33071.50

| Medición | Uds. | Largo | Parcial |
|---|---|---|---|
| 8) By-pass general | 1 | 250 | 250.00 |
| 12) By-pass pretratamiento | 1 | 25 | 25.00 |
| Total |  |  | 275 |

**P5BANDA250** m Banda de señalización Ancho: 250 mm PVC
645 m × 0.27 (0.29 con costes indirectos) = 187.05

| Medición | Uds. | Largo | Parcial |
|---|---|---|---|
| 8) By-pass general | 1 | 250 | 250.00 |
| 12) By-pass pretratamiento | 1 | 25 | 25.00 |
| 13) Agua pretratada | 1 | 15 | 15.00 |
| 14) A tratamiento primario | 1 | 70 | 70.00 |
| 17) A dec secundaria | 2 | 30 | 60.00 |
|  | 1 | 70 | 70.00 |
| 18) Salida dec secundaria | 2 | 25 | 50.00 |
|  | 1 | 5 | 5.00 |
| 19) Reunión agua decantada | 1 | 10 | 10.00 |
| 20) A tratamiento terciario | 1 | 45 | 45.00 |
| 21) By-pass tratamiento terciario | 1 | 15 | 15.00 |
| 23) By-pass tratamiento UV | 1 | 5 | 5.00 |
| 25) A arqueta de salida | 1 | 15 | 15.00 |
| 26) A arqueta de vertidos | 1 | 10 | 10.00 |
| Total |  |  | 645 |

**P5ARQLD1B** Ud Arq. ladrillo 1pie DN1.2m+enfosc+tapa FD H>2.5m y <4.0m
5 Ud × 959.09 (1016.64 con costes indirectos) = 5083.20

| Medición | Uds. | Parcial |
|---|---|---|
| 18)20) Tratamiento secundario | 2 | 2.00 |
| 25) Tratamiento terciario | 2 | 2.00 |
| 26) Arqueta salida | 1 | 1.00 |
| Total |  | 5 |

##### A2.01.34.02 Línea de fangos y flotantes (06/04/2011)
Importe: 7854.04

**P1MT03CK3** m³ Excavación localizadas EDAR
751.5 m³ × 4.98 (5.28 con costes indirectos) = 3967.92

| Medición | Uds. | Largo | Ancho | Alto | Parcial |
|---|---|---|---|---|---|
| LINEA DE FANGOS |  |  |  |  |  |
| 2) Impulsión fangos primarios | 1 | 130 | 0.6 | 1.2 | 93.60 |
| 3) Purga decantacion secundaria | 3 | 25 | 1.2 | 1.6 | 144.00 |
| 4) Secundarios de recirculación externa | 1 | 150 | 0.9 | 1.4 | 189.00 |
| 7) En exceso a espesadores mecanicos | 1 | 100 | 0.6 | 1.2 | 72.00 |
| 11) Tolva a digestor | 1 | 15 | 0.6 | 1.2 | 10.80 |
| 12) Hidrolisis a digestor | 1 | 15 | 0.6 | 1.2 | 10.80 |
| 13) Digestor a intercambiador calor | 1 | 25 | 0.6 | 1.3 | 19.50 |
| 14) Intercambiador calor a digestor | 1 | 25 | 0.6 | 1.3 | 19.50 |
| 16) Fangos digeridos | 1 | 25 | 0.6 | 1.3 | 19.50 |
| LINEA DE FLOTANTES |  |  |  |  |  |
| 2) Decantación primaria | 1 | 110 | 0.6 | 1.2 | 79.20 |
| 3) Decantación secundaria | 2 | 10 | 0.6 | 1.2 | 14.40 |
|  | 1 | 20 | 0.6 | 1.2 | 14.40 |
| 4) A concetrados de grasas | 1 | 90 | 0.6 | 1.2 | 64.80 |
| Total |  |  |  |  | 751.5 |

**P1MT04A** m³ Rellenos localizado con suelos proc. préstamo selec. 33 mm 95%PN
295.5 m³ × 5.06 (5.36 con costes indirectos) = 1583.88

| Medición | Uds. | Largo | Ancho | Alto | Parcial |
|---|---|---|---|---|---|
| LINEA DE FANGOS |  |  |  |  |  |
| 2) Impulsión fangos primarios | 1 | 130 | 0.6 | 0.4 | 31.20 |
| 3) Purga decantacion secundaria | 3 | 25 | 1.2 | 0.8 | 72.00 |
| 4) Secundarios de recirculación externa | 1 | 150 | 0.9 | 0.6 | 81.00 |
| 7) En exceso a espesadores mecanicos | 1 | 100 | 0.6 | 0.4 | 24.00 |
| 11) Tolva a digestor | 1 | 15 | 0.6 | 0.4 | 3.60 |
| 12) Hidrolisis a digestor | 1 | 15 | 0.6 | 0.4 | 3.60 |
| 13) Digestor a intercambiador calor | 1 | 25 | 0.6 | 0.5 | 7.50 |
| 14) Intercambiador calor a digestor | 1 | 25 | 0.6 | 0.5 | 7.50 |
| 16) Fangos digeridos | 1 | 25 | 0.6 | 0.5 | 7.50 |
| LINEA DE FLOTANTES |  |  |  |  |  |
| 2) Decantación primaria | 1 | 110 | 0.6 | 0.4 | 26.40 |
| 3) Decantación secundaria | 2 | 10 | 0.6 | 0.4 | 4.80 |
|  | 1 | 20 | 0.6 | 0.4 | 4.80 |
| 4) A concetrados de grasas | 1 | 90 | 0.6 | 0.4 | 21.60 |
| Total |  |  |  |  | 295.5 |

**P1MT04B** m³ Rellenos localizado con suelos proc. excav 150 mm 95%PN
399 m³ × 2.99 (3.17 con costes indirectos) = 1264.83

| Medición | Uds. | Largo | Ancho | Alto | Parcial |
|---|---|---|---|---|---|
| LINEA DE FANGOS |  |  |  |  |  |
| 2) Impulsión fangos primarios | 1 | 130 | 0.6 | 0.7 | 54.60 |
| 3) Purga decantacion secundaria | 3 | 25 | 1.2 | 0.7 | 63.00 |
| 4) Secundarios de recirculación externa | 1 | 150 | 0.9 | 0.7 | 94.50 |
| 7) En exceso a espesadores mecanicos | 1 | 100 | 0.6 | 0.7 | 42.00 |
| 11) Tolva a digestor | 1 | 15 | 0.6 | 0.7 | 6.30 |
| 12) Hidrolisis a digestor | 1 | 15 | 0.6 | 0.7 | 6.30 |
| 13) Digestor a intercambiador calor | 1 | 25 | 0.6 | 0.7 | 10.50 |
| 14) Intercambiador calor a digestor | 1 | 25 | 0.6 | 0.7 | 10.50 |
| 16) Fangos digeridos | 1 | 25 | 0.6 | 0.7 | 10.50 |
| LINEA DE FLOTANTES |  |  |  |  |  |
| 2) Decantación primaria | 1 | 110 | 0.6 | 0.7 | 46.20 |
| 3) Decantación secundaria | 2 | 10 | 0.6 | 0.7 | 8.40 |
|  | 1 | 20 | 0.6 | 0.7 | 8.40 |
| 4) A concetrados de grasas | 1 | 90 | 0.6 | 0.7 | 37.80 |
| Total |  |  |  |  | 399 |

**P1MT04F** m³ Construcción cama de arena en tuberías
57 m³ × 13.33 (14.13 con costes indirectos) = 805.41

| Medición | Uds. | Largo | Ancho | Alto | Parcial |
|---|---|---|---|---|---|
| LINEA DE FANGOS |  |  |  |  |  |
| 2) Impulsión fangos primarios | 1 | 130 | 0.6 | 0.1 | 7.80 |
| 3) Purga decantacion secundaria | 3 | 25 | 1.2 | 0.1 | 9.00 |
| 4) Secundarios de recirculación externa | 1 | 150 | 0.9 | 0.1 | 13.50 |
| 7) En exceso a espesadores mecanicos | 1 | 100 | 0.6 | 0.1 | 6.00 |
| 11) Tolva a digestor | 1 | 15 | 0.6 | 0.1 | 0.90 |
| 12) Hidrolisis a digestor | 1 | 15 | 0.6 | 0.1 | 0.90 |
| 13) Digestor a intercambiador calor | 1 | 25 | 0.6 | 0.1 | 1.50 |
| 14) Intercambiador calor a digestor | 1 | 25 | 0.6 | 0.1 | 1.50 |
| 16) Fangos digeridos | 1 | 25 | 0.6 | 0.1 | 1.50 |
| LINEA DE FLOTANTES |  |  |  |  |  |
| 2) Decantación primaria | 1 | 110 | 0.6 | 0.1 | 6.60 |
| 3) Decantación secundaria | 2 | 10 | 0.6 | 0.1 | 1.20 |
|  | 1 | 20 | 0.6 | 0.1 | 1.20 |
| 4) A concetrados de grasas | 1 | 90 | 0.6 | 0.1 | 5.40 |
| Total |  |  |  |  | 57 |

**P5BANDA250** m Banda de señalización Ancho: 250 mm PVC
800 m × 0.27 (0.29 con costes indirectos) = 232.00

| Medición | Uds. | Largo | Parcial |
|---|---|---|---|
| LINEA DE FANGOS |  |  |  |
| 2) Impulsión fangos primarios | 1 | 130 | 130.00 |
| 3) Purga decantacion secundaria | 3 | 25 | 75.00 |
| 4) Secundarios de recirculación externa | 1 | 150 | 150.00 |
| 7) En exceso a espesadores mecanicos | 1 | 100 | 100.00 |
| 11) Tolva a digestor | 1 | 15 | 15.00 |
| 12) Hidrolisis a digestor | 1 | 15 | 15.00 |
| 13) Digestor a intercambiador calor | 1 | 25 | 25.00 |
| 14) Intercambiador calor a digestor | 1 | 25 | 25.00 |
| 16) Fangos digeridos | 1 | 25 | 25.00 |
| LINEA DE FLOTANTES |  |  |  |
| 2) Decantación primaria | 1 | 110 | 110.00 |
| 3) Decantación secundaria | 2 | 10 | 20.00 |
|  | 1 | 20 | 20.00 |
| 4) A concetrados de grasas | 1 | 90 | 90.00 |
| Total |  |  | 800 |

##### A2.01.34.03 Línea de vaciados, reboses y escurridos (06/04/2011)
Importe: 34774.07

**P1MT03CK3** m³ Excavación localizadas EDAR
1408.5 m³ × 4.98 (5.28 con costes indirectos) = 7436.88

| Medición | Uds. | Largo | Ancho | Alto | Parcial |
|---|---|---|---|---|---|
| 1) Reactor biologico | 1 | 60 | 0.6 | 5.7 | 205.20 |
| 2) Decantación secundaria | 3 | 5 | 0.6 | 4.5 | 40.50 |
| 3) Depósito agua tratada | 1 | 120 | 0.6 | 4.2 | 302.40 |
| 4) Edificio de control | 1 | 40 | 0.6 | 1.6 | 38.40 |
| 5) Impulsión a cabecera | 1 | 130 | 0.6 | 1.2 | 93.60 |
| 6) Sala de bombeo de fangos secundarios | 1 | 5 | 0.6 | 1.2 | 3.60 |
| 7) Rebose depósito agua tratada | 1 | 15 | 1.2 | 1.6 | 28.80 |
| 8) Edificio de soplantes | 1 | 35 | 0.8 | 2.3 | 64.40 |
| 9) Silo de fangos | 1 | 10 | 0.8 | 1.4 | 11.20 |
| 10) Edificio de fangos | 1 | 10 | 0.8 | 1.4 | 11.20 |
| 11) Edificio de cogeneración | 1 | 10 | 0.8 | 1.4 | 11.20 |
| 12) Tolva de fangos de hidrolisis | 1 | 10 | 0.8 | 1.4 | 11.20 |
| 13) Hidrolisis | 1 | 5 | 0.8 | 1.4 | 5.60 |
| 14) Digestor | 1 | 10 | 0.6 | 4 | 24.00 |
| 15) Depósito de homogeneización | 1 | 5 | 0.6 | 3 | 9.00 |
| 16) Reboses depósito de homogeneización | 1 | 5 | 0.6 | 1 | 3.00 |
| 17) Gasometro | 1 | 5 | 0.8 | 1.4 | 5.60 |
| 18) Edificio de pretratamiento | 1 | 35 | 0.8 | 1.4 | 39.20 |
| 19) Desarenadores | 2 | 5 | 0.6 | 1 | 6.00 |
| 20) Canales de desbaste | 1 | 5 | 0.6 | 1 | 3.00 |
| 21) Depósito de regulación | 1 | 20 | 0.6 | 2 | 24.00 |
| 22) A. reunión pretratamiento | 1 | 10 | 0.6 | 2 | 12.00 |
| 23) Impulsión a canal de reparto | 1 | 30 | 1.2 | 1.6 | 57.60 |
| 25) A. agua pretratada | 1 | 30 | 0.6 | 2.2 | 39.60 |
| 26) A. agua decantada | 1 | 35 | 0.6 | 2.2 | 46.20 |
| 27) Red general | 1 | 130 | 0.8 | 3 | 312.00 |
| Total |  |  |  |  | 1408.5 |

**P1MT04A** m³ Rellenos localizado con suelos proc. préstamo selec. 33 mm 95%PN
255.98 m³ × 5.06 (5.36 con costes indirectos) = 1372.05

| Medición | Uds. | Largo | Ancho | Alto | Parcial |
|---|---|---|---|---|---|
| 1) Reactor biologico | 1 | 60 | 0.6 | 0.5 | 18.00 |
| 2) Decantación secundaria | 3 | 5 | 0.6 | 0.4 | 3.60 |
| 3) Depósito agua tratada | 1 | 120 | 0.6 | 0.5 | 36.00 |
| 4) Edificio de control | 1 | 40 | 0.6 | 0.5 | 12.00 |
| 5) Impulsión a cabecera | 1 | 130 | 0.6 | 0.4 | 31.20 |
| 6) Sala de bombeo de fangos secundarios | 1 | 5 | 0.6 | 0.4 | 1.20 |
| 7) Rebose depósito agua tratada | 1 | 15 | 1.2 | 0.8 | 14.40 |
| 8) Edificio de soplantes | 1 | 35 | 0.8 | 0.6 | 16.80 |
| 9) Silo de fangos | 1 | 10 | 0.8 | 0.6 | 4.80 |
| 10) Edificio de fangos | 1 | 10 | 0.8 | 0.6 | 4.80 |
| 11) Edificio de cogeneración | 1 | 10 | 0.8 | 0.6 | 4.80 |
| 12) Tolva de fangos de hidrolisis | 1 | 10 | 0.8 | 0.6 | 4.80 |
| 13) Hidrolisis | 1 | 5 | 0.8 | 0.6 | 2.40 |
| 14) Digestor | 1 | 10 | 0.6 | 0.4 | 2.40 |
| 15) Depósito de homogeneización | 1 | 5 | 0.6 | 0.4 | 1.20 |
| 16) Reboses depósito de homogeneización | 1 | 5 | 0.6 | 0.4 | 1.20 |
| 17) Gasometro | 1 | 5 | 0.8 | 0.6 | 2.40 |
| 18) Edificio de pretratamiento | 1 | 35 | 0.8 | 0.6 | 16.80 |
| 19) Desarenadores | 2 | 5 | 0.6 | 0.4 | 2.40 |
| 20) Canales de desbaste | 1 | 5 | 0.6 | 0.4 | 1.20 |
| 21) Depósito de regulación | 1 | 20 | 0.6 | 0.4 | 4.80 |
| 22) A. reunión pretratamiento | 1 | 10 | 0.6 | 0.4 | 2.40 |
| 23) Impulsión a canal de reparto | 1 | 30 | 1.2 | 0.8 | 28.80 |
| 25) A. agua pretratada | 1 | 30 | 0.6 | 0.4 | 7.20 |
| 26) A. agua decantada | 1 | 35 | 0.6 | 0.4 | 8.40 |
| 27) Red general | 1 | 130 | 0.8 | 0.6 | 62.40 |
| a deducir: |  |  |  |  |  |
| Ø 110 mm | -3.14 | 65 | 0.055 | 0.055 | -0.62 |
| Ø 150 mm | -3.14 | 15 | 0.075 | 0.075 | -0.26 |
| Ø 160 mm | -3.14 | 65 | 0.08 | 0.08 | -1.31 |
|  | -3.14 | 135 | 0.08 | 0.08 | -2.71 |
| Ø 200 mm | -3.14 | 50 | 0.1 | 0.1 | -1.57 |
|  | -3.14 | 180 | 0.1 | 0.1 | -5.65 |
| Ø 315 mm | -3.14 | 250 | 0.16 | 0.155 | -19.47 |
| Ø 500 mm | -3.14 | 30 | 0.25 | 0.25 | -5.89 |
| Ø 500 mm | -3.14 | 15 | 0.25 | 0.25 | -2.94 |
| Total |  |  |  |  | 255.98 |

**P1MT04B** m³ Rellenos localizado con suelos proc. excav 150 mm 95%PN
1056.7 m³ × 2.99 (3.17 con costes indirectos) = 3349.74

| Medición | Uds. | Largo | Ancho | Alto | Parcial |
|---|---|---|---|---|---|
| 1) Reactor biologico | 1 | 60 | 0.6 | 5.1 | 183.60 |
| 2) Decantación secundaria | 3 | 5 | 0.6 | 4 | 36.00 |
| 3) Depósito agua tratada | 1 | 120 | 0.6 | 3.6 | 259.20 |
| 4) Edificio de control | 1 | 40 | 0.6 | 1 | 24.00 |
| 5) Impulsión a cabecera | 1 | 130 | 0.6 | 0.7 | 54.60 |
| 6) Sala de bombeo de fangos secundarios | 1 | 5 | 0.6 | 0.7 | 2.10 |
| 7) Rebose depósito agua tratada | 1 | 15 | 1.2 | 0.7 | 12.60 |
| 8) Edificio de soplantes | 1 | 35 | 0.8 | 1.6 | 44.80 |
| 9) Silo de fangos | 1 | 10 | 0.8 | 0.7 | 5.60 |
| 10) Edificio de fangos | 1 | 10 | 0.8 | 0.7 | 5.60 |
| 11) Edificio de cogeneración | 1 | 10 | 0.8 | 0.7 | 5.60 |
| 12) Tolva de fangos de hidrolisis | 1 | 10 | 0.8 | 0.7 | 5.60 |
| 13) Hidrolisis | 1 | 5 | 0.8 | 0.7 | 2.80 |
| 14) Digestor | 1 | 10 | 0.6 | 3.5 | 21.00 |
| 15) Depósito de homogeneización | 1 | 5 | 0.6 | 2.5 | 7.50 |
| 16) Reboses depósito de homogeneización | 1 | 5 | 0.6 | 0.5 | 1.50 |
| 17) Gasometro | 1 | 5 | 0.8 | 0.7 | 2.80 |
| 18) Edificio de pretratamiento | 1 | 35 | 0.8 | 0.7 | 19.60 |
| 19) Desarenadores | 2 | 5 | 0.6 | 0.5 | 3.00 |
| 20) Canales de desbaste | 1 | 5 | 0.6 | 0.5 | 1.50 |
| 21) Depósito de regulación | 1 | 20 | 0.6 | 1.5 | 18.00 |
| 22) A. reunión pretratamiento | 1 | 10 | 0.6 | 1.5 | 9.00 |
| 23) Impulsión a canal de reparto | 1 | 30 | 1.2 | 0.7 | 25.20 |
| 25) A. agua pretratada | 1 | 30 | 0.6 | 1.7 | 30.60 |
| 26) A. agua decantada | 1 | 35 | 0.6 | 1.7 | 35.70 |
| 27) Red general | 1 | 130 | 0.8 | 2.3 | 239.20 |
| Total |  |  |  |  | 1056.7 |

**P1MT04F** m³ Construcción cama de arena en tuberías
55.4 m³ × 13.33 (14.13 con costes indirectos) = 782.80

| Medición | Uds. | Largo | Ancho | Alto | Parcial |
|---|---|---|---|---|---|
| 1) Reactor biologico | 1 | 60 | 0.6 | 0.1 | 3.60 |
| 2) Decantación secundaria | 3 | 5 | 0.6 | 0.1 | 0.90 |
| 3) Depósito agua tratada | 1 | 120 | 0.6 | 0.1 | 7.20 |
| 4) Edificio de control | 1 | 40 | 0.6 | 0.1 | 2.40 |
| 5) Impulsión a cabecera | 1 | 130 | 0.6 | 0.1 | 7.80 |
| 6) Sala de bombeo de fangos secundarios | 1 | 5 | 0.6 | 0.1 | 0.30 |
| 7) Rebose depósito agua tratada | 1 | 15 | 1.2 | 0.1 | 1.80 |
| 8) Edificio de soplantes | 1 | 35 | 0.8 | 0.1 | 2.80 |
| 9) Silo de fangos | 1 | 10 | 0.8 | 0.1 | 0.80 |
| 10) Edificio de fangos | 1 | 10 | 0.8 | 0.1 | 0.80 |
| 11) Edificio de cogeneración | 1 | 10 | 0.8 | 0.1 | 0.80 |
| 12) Tolva de fangos de hidrolisis | 1 | 10 | 0.8 | 0.1 | 0.80 |
| 13) Hidrolisis | 1 | 5 | 0.8 | 0.1 | 0.40 |
| 14) Digestor | 1 | 10 | 0.6 | 0.1 | 0.60 |
| 15) Depósito de homogeneización | 1 | 5 | 0.6 | 0.1 | 0.30 |
| 16) Reboses depósito de homogeneización | 1 | 5 | 0.6 | 0.1 | 0.30 |
| 17) Gasometro | 1 | 5 | 0.8 | 0.1 | 0.40 |
| 18) Edificio de pretratamiento | 1 | 35 | 0.8 | 0.1 | 2.80 |
| 19) Desarenadores | 2 | 5 | 0.6 | 0.1 | 0.60 |
| 20) Canales de desbaste | 1 | 5 | 0.6 | 0.1 | 0.30 |
| 21) Depósito de regulación | 1 | 20 | 0.6 | 0.1 | 1.20 |
| 22) A. reunión pretratamiento | 1 | 10 | 0.6 | 0.1 | 0.60 |
| 23) Impulsión a canal de reparto | 1 | 30 | 1.2 | 0.1 | 3.60 |
| 25) A. agua pretratada | 1 | 30 | 0.6 | 0.1 | 1.80 |
| 26) A. agua decantada | 1 | 35 | 0.6 | 0.1 | 2.10 |
| 27) Red general | 1 | 130 | 0.8 | 0.1 | 10.40 |
| Total |  |  |  |  | 55.4 |

**P5BANDA250** m Banda de señalización Ancho: 250 mm PVC
795 m × 0.27 (0.29 con costes indirectos) = 230.55

| Medición | Uds. | Largo | Parcial |
|---|---|---|---|
| 1) Reactor biologico | 1 | 60 | 60.00 |
| 2) Decantación secundaria | 3 | 5 | 15.00 |
| 3) Depósito agua tratada | 1 | 120 | 120.00 |
| 4) Edificio de control | 1 | 40 | 40.00 |
| 5) Impulsión a cabecera | 1 | 130 | 130.00 |
| 6) Sala de bombeo de fangos secundarios | 1 | 5 | 5.00 |
| 7) Rebose depósito agua tratada | 1 | 15 | 15.00 |
| 8) Edificio de soplantes | 1 | 35 | 35.00 |
| 9) Silo de fangos | 1 | 10 | 10.00 |
| 10) Edificio de fangos | 1 | 10 | 10.00 |
| 11) Edificio de cogeneración | 1 | 10 | 10.00 |
| 12) Tolva de fangos de hidrolisis | 1 | 10 | 10.00 |
| 13) Hidrolisis | 1 | 5 | 5.00 |
| 14) Digestor | 1 | 10 | 10.00 |
| 15) Depósito de homogeneización | 1 | 5 | 5.00 |
| 16) Reboses depósito de homogeneización | 1 | 5 | 5.00 |
| 17) Gasometro | 1 | 5 | 5.00 |
| 18) Edificio de pretratamiento | 1 | 35 | 35.00 |
| 19) Desarenadores | 2 | 5 | 10.00 |
| 20) Canales de desbaste | 1 | 5 | 5.00 |
| 21) Depósito de regulación | 1 | 20 | 20.00 |
| 22) A. reunión pretratamiento | 1 | 10 | 10.00 |
| 23) Impulsión a canal de reparto | 1 | 30 | 30.00 |
| 25) A. agua pretratada | 1 | 30 | 30.00 |
| 26) A. agua decantada | 1 | 35 | 35.00 |
| 27) Red general | 1 | 130 | 130.00 |
| Total |  |  | 795 |

**P5ELE110PVC** m Tubo PVC 110 mm liso adosado o embebido
65 m × 4.3 (4.56 con costes indirectos) = 296.40

| Medición | Uds. | Largo | Parcial |
|---|---|---|---|
| 25) A. agua pretratada | 1 | 30 | 30.00 |
| 26) A. agua decantada | 1 | 35 | 35.00 |
| Total |  |  | 65 |

**TUB.FD.150A** m Tubería de FD DN150 C40+pp piezas+J. Flex
15 m × 24.04 (25.48 con costes indirectos) = 382.20

| Medición | Uds. | Largo | Parcial |
|---|---|---|---|
| 2) Decantación secundaria | 3 | 5 | 15.00 |
| Total |  |  | 15 |

**P4TUB160PVC** m Tubería PVC D=160 mm SN-8 (24/10/2011)
65 m × 16.67 (17.67 con costes indirectos) = 1148.55
Tubería de PVC lisa o corrugada diámetro Nominal 160 mm SN8, Incluso p.p juntas de unión doble de alta estanqueidad, de solapes, recortes de juntas, pasamuros, aperturas para pozos de acceso y piezas especiales de diversos ángulos. Unidad totalmente instalada

| Código | Ud | Descripción | Rendimiento | Precio | Importe |
|---|---|---|---|---|---|
| MAO-001 | h | Cuadrilla "A" | 0.1 | 42 | 4.20 |
| MAQ-001C | h | Camión grúa 20 Tm. | 0.05 | 35.61 | 1.78 |
| MAQ-001A | h | Camión grúa- pluma corto | 0.02 | 26.27 | 0.53 |
| MATTUBPVC160 | m | Tubería de PVC D=160 mm SN-8 corrugado (material; 22/05/2020) | 1 | 7.41 | 7.41 |
| OTRO-TUBPRUEB | m | Pruebas tuberías estanqueidad varios diámetros | 1 | 1.95 | 1.95 |
| %P.P.PIEZ4 | % | P.P. piezas especial, codos, uniones PVC | 5 % | 15.87 | 0.79 |
|  |  | Total |  |  | 16.67 |

| Medición | Uds. | Largo | Parcial |
|---|---|---|---|
| 14) Digestor | 1 | 10 | 10.00 |
| 15) Depósito de homogeneización | 1 | 5 | 5.00 |
| 16) Reboses depósito de homogeneización | 1 | 5 | 5.00 |
| 19) Desarenadores | 2 | 5 | 10.00 |
| 20) Canales de desbaste | 1 | 5 | 5.00 |
| 21) Depósito de regulación | 1 | 20 | 20.00 |
| 22) A. reunión pretratamiento | 1 | 10 | 10.00 |
| Total |  |  | 65 |

**P6TUBPE160.6** m Tubería PE100 DN 160 mm PN6 (17/09/2015)
135 m × 13.38 (14.18 con costes indirectos) = 1914.30
Tubería de polietileno de Alta densidad
Material Polietileno apta para usos alimentarios
Diámetro: DN 160 mm
Tipo: PE 100
Norma: UNE 53.966/ EN 12201
Densidad: 0,953
Presión: 6 atm
Color: Azul
Incluso p.p. de uniones, anclajes y piezas especiales.

| Código | Ud | Descripción | Rendimiento | Precio | Importe |
|---|---|---|---|---|---|
| MAO-001 | h | Cuadrilla "A" | 0.1 | 42 | 4.20 |
| MATTUBPE1606 | Ml | Tubería Polietileno DN 160 mm PN6 (material; 29/05/2020) | 1 | 7.09 | 7.09 |
| %MONT-15 | % | Montaje-15% equipos | 15 % | 11.29 | 1.69 |
| %PRUEBAS-3 | % | Pruebas-3% válvulas | 3 % | 12.98 | 0.39 |
|  |  | Total |  |  | 13.38 |

| Medición | Uds. | Largo | Parcial |
|---|---|---|---|
| 5) Impulsión a cabecera | 1 | 130 | 130.00 |
| 6) Sala de bombeo de fangos secundarios | 1 | 5 | 5.00 |
| Total |  |  | 135 |

**P4TUB200PVC** m Tubería PVC D=200 mm SN-8
50 m × 19.12 (20.27 con costes indirectos) = 1013.50

| Medición | Uds. | Largo | Parcial |
|---|---|---|---|
| 4) Edificio de control | 1 | 40 | 40.00 |
| 24) Reboses depósito de regulación | 1 | 10 | 10.00 |
| Total |  |  | 50 |

**P6TUBPE200.6** m Tubería de PE100 DN200PN6 (18/11/2011)
180 m × 26.7 (28.3 con costes indirectos) = 5094.00
Tubería de polietileno de alta densidad PE100,s/ normas UNE 12201, de 200 mm de diámetro y 6 atm de presión nominal de trabajo y unión por manguito; incluyendo transporte, distribución de materiales a pie de obra, montaje, colocación y pruebas de funcionamiento, así como piezas especiales, codos, T´s y derivaciones. Unidad totalmente terminada.

| Código | Ud | Descripción | Rendimiento | Precio | Importe |
|---|---|---|---|---|---|
| MAO-001 | h | Cuadrilla "A" | 0.3 | 42 | 12.60 |
| MATTUBPE2006 | m | Tubería de PE100 DN200 PN6 ( a pie de obra) (material; 29/05/2020) | 1 | 10.92 | 10.92 |
| %P.P.PIEZ1 | % | P.P. piezas especiales | 10 % | 23.52 | 2.35 |
| %CDP.3 | % | Carga, descarga y perdidas 3% | 3.2 % | 25.87 | 0.83 |
|  |  | Total |  |  | 26.7 |

| Medición | Uds. | Largo | Parcial |
|---|---|---|---|
| 1) Reactor biologico | 1 | 60 | 60.00 |
| 3) Depósito agua tratada | 1 | 120 | 120.00 |
| Total |  |  | 180 |

**P4TUB315PVC** m Tubería PVC D=315 mm SN-8
250 m × 26.55 (28.14 con costes indirectos) = 7035.00

| Medición | Uds. | Largo | Parcial |
|---|---|---|---|
| 8) Edificio de soplantes | 1 | 35 | 35.00 |
| 9) Silo de fangos | 1 | 10 | 10.00 |
| 10) Edificio de fangos | 1 | 10 | 10.00 |
| 11) Edificio de cogeneración | 1 | 10 | 10.00 |
| 12) Tolva de fangos de hidrolisis | 1 | 10 | 10.00 |
| 13) Hidrolisis | 1 | 5 | 5.00 |
| 17) Gasometro | 1 | 5 | 5.00 |
| 18) Edificio de pretratamiento | 1 | 35 | 35.00 |
| 27) Red general | 1 | 130 | 130.00 |
| Total |  |  | 250 |

**P6TUBPE500.6** m Tubería de PE100 DN500PN6
30 m × 81.53 (86.42 con costes indirectos) = 2592.60

| Medición | Uds. | Largo | Parcial |
|---|---|---|---|
| 23) Impulsión a canal de reparto | 1 | 30 | 30.00 |
| Total |  |  | 30 |

**TUB.FD.500A** m Tubería de FD DN500 C30+pp piezas+J. Flex
15 m × 133.68 (141.7 con costes indirectos) = 2125.50

| Medición | Uds. | Largo | Parcial |
|---|---|---|---|
| 7) Rebose depósito agua tratada | 1 | 15 | 15.00 |
| Total |  |  | 15 |

##### A2.01.34.04 Pluviales (06/04/2011)
Importe: 52155.18

**P1MT03CK3** m³ Excavación localizadas EDAR
1045.2 m³ × 4.98 (5.28 con costes indirectos) = 5518.66

| Medición | Uds. | Largo | Ancho | Alto | Parcial |
|---|---|---|---|---|---|
| Ø 160 mm | 1 | 260 | 0.6 | 1 | 156.00 |
| Ø 315 mm | 1 | 360 | 0.8 | 1.4 | 403.20 |
| Ø 500 mm | 1 | 225 | 1.2 | 1.8 | 486.00 |
| Total |  |  |  |  | 1045.2 |

**P1MT04A** m³ Rellenos localizado con suelos proc. préstamo selec. 33 mm 95%PN
381.59 m³ × 5.06 (5.36 con costes indirectos) = 2045.32

| Medición | Uds. | Largo | Ancho | Alto | Parcial |
|---|---|---|---|---|---|
| Ø 160 mm | 1 | 260 | 0.6 | 0.45 | 70.20 |
| Ø 315 mm | 1 | 360 | 0.8 | 0.6 | 172.80 |
| Ø 500 mm | 1 | 225 | 1.2 | 0.8 | 216.00 |
| a deducir: |  |  |  |  |  |
| Ø 160 mm | -3.14 | 260 | 0.08 | 0.08 | -5.22 |
| Ø 315 mm | -3.14 | 360 | 0.16 | 0.155 | -28.03 |
| Ø 500 mm | -3.14 | 225 | 0.25 | 0.25 | -44.16 |
| Total |  |  |  |  | 381.59 |

**P1MT04B** m³ Rellenos localizado con suelos proc. excav 150 mm 95%PN
487.8 m³ × 2.99 (3.17 con costes indirectos) = 1546.33

| Medición | Uds. | Largo | Ancho | Alto | Parcial |
|---|---|---|---|---|---|
| Ø 160 mm | 1 | 260 | 0.6 | 0.45 | 70.20 |
| Ø 315 mm | 1 | 360 | 0.8 | 0.7 | 201.60 |
| Ø 500 mm | 1 | 225 | 1.2 | 0.8 | 216.00 |
| Total |  |  |  |  | 487.8 |

**P1MT04F** m³ Construcción cama de arena en tuberías
71.4 m³ × 13.33 (14.13 con costes indirectos) = 1008.88

| Medición | Uds. | Largo | Ancho | Alto | Parcial |
|---|---|---|---|---|---|
| Ø 160 mm | 1 | 260 | 0.6 | 0.1 | 15.60 |
| Ø 315 mm | 1 | 360 | 0.8 | 0.1 | 28.80 |
| Ø 500 mm | 1 | 225 | 1.2 | 0.1 | 27.00 |
| Total |  |  |  |  | 71.4 |

**P5BANDA250** m Banda de señalización Ancho: 250 mm PVC
845 m × 0.27 (0.29 con costes indirectos) = 245.05

| Medición | Uds. | Largo | Parcial |
|---|---|---|---|
| Ø 160 mm | 1 | 260 | 260.00 |
| Ø 315 mm | 1 | 360 | 360.00 |
| Ø 500 mm | 1 | 225 | 225.00 |
| Total |  |  | 845 |

**P4TUB160PVC** m Tubería PVC D=160 mm SN-8
260 m × 16.67 (17.67 con costes indirectos) = 4594.20

| Medición | Uds. | Largo | Parcial |
|---|---|---|---|
| Ramificaciones | 1 | 260 | 260.00 |
| Total |  |  | 260 |

**P4TUB315PVC** m Tubería PVC D=315 mm SN-8
360 m × 26.55 (28.14 con costes indirectos) = 10130.40

| Medición | Uds. | Largo | Parcial |
|---|---|---|---|
| Reunión ramificaciones | 1 | 360 | 360.00 |
| Total |  |  | 360 |

**P4TUB500PVC** m Tubería PVC D=500 mm SN-8
225 m × 39.88 (42.27 con costes indirectos) = 9510.75

| Medición | Uds. | Largo | Parcial |
|---|---|---|---|
| Eje principal | 1 | 225 | 225.00 |
| Total |  |  | 225 |

**P5ARQP-1A** ud Arq. pref DN=1.0 m H=2.5m+tapa fundición DN600 +pates
26 ud × 571.13 (605.4 con costes indirectos) = 15740.40

| Medición | Uds. | Parcial |
|---|---|---|
| Pozos | 26 | 26.00 |
| Total |  | 26 |

**P3SUM3** m Sumidero lineal 30 cm de anchura+p.p. canal de recogida
30.6 m × 55.96 (59.32 con costes indirectos) = 1815.19

| Medición | Uds. | Largo | Parcial |
|---|---|---|---|
| Entrada | 1 | 6 | 6.00 |
| Sumideros | 41 | 0.6 | 24.60 |
| Total |  |  | 30.6 |

##### A2.01.34.05 Red de aire, gas, grasas y reactivos (06/04/2011)
Importe: 3223.71

**P1MT03CK3** m³ Excavación localizadas EDAR
309.3 m³ × 4.98 (5.28 con costes indirectos) = 1633.10

| Medición | Uds. | Largo | Ancho | Alto | Parcial |
|---|---|---|---|---|---|
| RED DE AIRE |  |  |  |  |  |
| 1) Soplantes a reactores | 1 | 15 | 1.2 | 1.6 | 28.80 |
| 4) A tratamiento primario | 1 | 100 | 0.6 | 1.1 | 66.00 |
| 5) A decantación secundaria | 1 | 95 | 0.6 | 1.1 | 62.70 |
| 7) A edificio de fangos | 1 | 30 | 0.6 | 1.1 | 19.80 |
| RED DE GAS |  |  |  |  |  |
| 2) Hidrolisis a digestor | 1 | 20 | 0.6 | 1.1 | 13.20 |
| 3) Tratatamiento fangos a gasometro | 1 | 40 | 0.6 | 1.1 | 26.40 |
| 4) Alimentación de calderas | 1 | 10 | 0.6 | 1.1 | 6.60 |
| 5) Gasometro a antorcha | 1 | 130 | 0.6 | 1.1 | 85.80 |
| Total |  |  |  |  | 309.3 |

**P1MT04A** m³ Rellenos localizado con suelos proc. préstamo selec. 33 mm 95%PN
87.96 m³ × 5.06 (5.36 con costes indirectos) = 471.47

| Medición | Uds. | Largo | Ancho | Alto | Parcial |
|---|---|---|---|---|---|
| RED DE AIRE |  |  |  |  |  |
| 1) Soplantes a reactores | 1 | 15 | 1.2 | 0.8 | 14.40 |
|  | -3.14 | 15 | 0.25 | 0.25 | -2.94 |
| 4) A tratamiento primario | 1 | 100 | 0.6 | 0.3 | 18.00 |
| 5) A decantación secundaria | 1 | 95 | 0.6 | 0.3 | 17.10 |
| 7) A edificio de fangos | 1 | 30 | 0.6 | 0.3 | 5.40 |
| RED DE GAS |  |  |  |  |  |
| 2) Hidrolisis a digestor | 1 | 20 | 0.6 | 0.3 | 3.60 |
| 3) Tratatamiento fangos a gasometro | 1 | 40 | 0.6 | 0.3 | 7.20 |
| 4) Alimentación de calderas | 1 | 10 | 0.6 | 0.3 | 1.80 |
| 5) Gasometro a antorcha | 1 | 130 | 0.6 | 0.3 | 23.40 |
| Total |  |  |  |  | 87.96 |

**P1MT04B** m³ Rellenos localizado con suelos proc. excav 150 mm 95%PN
191.1 m³ × 2.99 (3.17 con costes indirectos) = 605.79

| Medición | Uds. | Largo | Ancho | Alto | Parcial |
|---|---|---|---|---|---|
| RED DE AIRE |  |  |  |  |  |
| 1) Soplantes a reactores | 1 | 15 | 1.2 | 0.7 | 12.60 |
| 4) A tratamiento primario | 1 | 100 | 0.6 | 0.7 | 42.00 |
| 5) A decantación secundaria | 1 | 95 | 0.6 | 0.7 | 39.90 |
| 7) A edificio de fangos | 1 | 30 | 0.6 | 0.7 | 12.60 |
| RED DE GAS |  |  |  |  |  |
| 2) Hidrolisis a digestor | 1 | 20 | 0.6 | 0.7 | 8.40 |
| 3) Tratatamiento fangos a gasometro | 1 | 40 | 0.6 | 0.7 | 16.80 |
| 4) Alimentación de calderas | 1 | 10 | 0.6 | 0.7 | 4.20 |
| 5) Gasometro a antorcha | 1 | 130 | 0.6 | 0.7 | 54.60 |
| Total |  |  |  |  | 191.1 |

**P1MT04F** m³ Construcción cama de arena en tuberías
27.3 m³ × 13.33 (14.13 con costes indirectos) = 385.75

| Medición | Uds. | Largo | Ancho | Alto | Parcial |
|---|---|---|---|---|---|
| RED DE AIRE |  |  |  |  |  |
| 1) Soplantes a reactores | 1 | 15 | 1.2 | 0.1 | 1.80 |
| 4) A tratamiento primario | 1 | 100 | 0.6 | 0.1 | 6.00 |
| 5) A decantación secundaria | 1 | 95 | 0.6 | 0.1 | 5.70 |
| 7) A edificio de fangos | 1 | 30 | 0.6 | 0.1 | 1.80 |
| RED DE GAS |  |  |  |  |  |
| 2) Hidrolisis a digestor | 1 | 20 | 0.6 | 0.1 | 1.20 |
| 3) Tratatamiento fangos a gasometro | 1 | 40 | 0.6 | 0.1 | 2.40 |
| 4) Alimentación de calderas | 1 | 10 | 0.6 | 0.1 | 0.60 |
| 5) Gasometro a antorcha | 1 | 130 | 0.6 | 0.1 | 7.80 |
| Total |  |  |  |  | 27.3 |

**P5BANDA250** m Banda de señalización Ancho: 250 mm PVC
440 m × 0.27 (0.29 con costes indirectos) = 127.60

| Medición | Uds. | Largo | Parcial |
|---|---|---|---|
| RED DE AIRE |  |  |  |
| 1) Soplantes a reactores | 1 | 15 | 15.00 |
| 4) A tratamiento primario | 1 | 100 | 100.00 |
| 5) A decantación secundaria | 1 | 95 | 95.00 |
| 7) A edificio de fangos | 1 | 30 | 30.00 |
| RED DE GAS |  |  |  |
| 2) Hidrolisis a digestor | 1 | 20 | 20.00 |
| 3) Tratatamiento fangos a gasometro | 1 | 40 | 40.00 |
| 4) Alimentación de calderas | 1 | 10 | 10.00 |
| 5) Gasometro a antorcha | 1 | 130 | 130.00 |
| Total |  |  | 440 |

##### A2.01.34.06 Red de agua de servicios (06/04/2011)
Importe: 9291.32

**P1MT03CK3** m³ Excavación localizadas EDAR
567 m³ × 4.98 (5.28 con costes indirectos) = 2993.76

| Medición | Uds. | Largo | Ancho | Alto | Parcial |
|---|---|---|---|---|---|
| Agua de servicios | 1 | 675 | 0.6 | 1 | 405.00 |
| Agua potable | 1 | 270 | 0.6 | 1 | 162.00 |
| Total |  |  |  |  | 567 |

**P1MT04A** m³ Rellenos localizado con suelos proc. préstamo selec. 33 mm 95%PN
170.1 m³ × 5.06 (5.36 con costes indirectos) = 911.74

| Medición | Uds. | Largo | Ancho | Alto | Parcial |
|---|---|---|---|---|---|
| Agua de servicios | 1 | 675 | 0.6 | 0.3 | 121.50 |
| Agua potable | 1 | 270 | 0.6 | 0.3 | 48.60 |
| Total |  |  |  |  | 170.1 |

**P1MT04B** m³ Rellenos localizado con suelos proc. excav 150 mm 95%PN
340.2 m³ × 2.99 (3.17 con costes indirectos) = 1078.43

| Medición | Uds. | Largo | Ancho | Alto | Parcial |
|---|---|---|---|---|---|
| Agua de servicios | 1 | 675 | 0.6 | 0.6 | 243.00 |
| Agua potable | 1 | 270 | 0.6 | 0.6 | 97.20 |
| Total |  |  |  |  | 340.2 |

**P1MT04F** m³ Construcción cama de arena en tuberías
56.7 m³ × 13.33 (14.13 con costes indirectos) = 801.17

| Medición | Uds. | Largo | Ancho | Alto | Parcial |
|---|---|---|---|---|---|
| Agua de servicios | 1 | 675 | 0.6 | 0.1 | 40.50 |
| Agua potable | 1 | 270 | 0.6 | 0.1 | 16.20 |
| Total |  |  |  |  | 56.7 |

**P5BANDA250** m Banda de señalización Ancho: 250 mm PVC
945 m × 0.27 (0.29 con costes indirectos) = 274.05

| Medición | Uds. | Largo | Parcial |
|---|---|---|---|
| Agua de servicios | 1 | 675 | 675.00 |
| Agua potable | 1 | 270 | 270.00 |
| Total |  |  | 945 |

**P5ARQLD4B** Ud Arqueta de registro 60x60x60 1/2 tapa FD
27 Ud × 112.93 (119.71 con costes indirectos) = 3232.17

| Medición | Uds. | Parcial |
|---|---|---|
| Agua de servicios | 21 | 21.00 |
| Agua potable | 6 | 6.00 |
| Total |  | 27 |

##### A2.01.34.07 Red de riego (06/04/2011)
Importe: 5770.62

**P1MT03CK3** m³ Excavación localizadas EDAR
540 m³ × 4.98 (5.28 con costes indirectos) = 2851.20

| Medición | Uds. | Largo | Ancho | Alto | Parcial |
|---|---|---|---|---|---|
| Red de riego | 1 | 900 | 0.6 | 1 | 540.00 |
| Total |  |  |  |  | 540 |

**P1MT04A** m³ Rellenos localizado con suelos proc. préstamo selec. 33 mm 95%PN
162 m³ × 5.06 (5.36 con costes indirectos) = 868.32

| Medición | Uds. | Largo | Ancho | Alto | Parcial |
|---|---|---|---|---|---|
| Red de riego | 1 | 900 | 0.6 | 0.3 | 162.00 |
| Total |  |  |  |  | 162 |

**P1MT04B** m³ Rellenos localizado con suelos proc. excav 150 mm 95%PN
324 m³ × 2.99 (3.17 con costes indirectos) = 1027.08

| Medición | Uds. | Largo | Ancho | Alto | Parcial |
|---|---|---|---|---|---|
| Red de riego | 1 | 900 | 0.6 | 0.6 | 324.00 |
| Total |  |  |  |  | 324 |

**P1MT04F** m³ Construcción cama de arena en tuberías
54 m³ × 13.33 (14.13 con costes indirectos) = 763.02

| Medición | Uds. | Largo | Ancho | Alto | Parcial |
|---|---|---|---|---|---|
| Red de riego | 1 | 900 | 0.6 | 0.1 | 54.00 |
| Total |  |  |  |  | 54 |

**P5BANDA250** m Banda de señalización Ancho: 250 mm PVC
900 m × 0.27 (0.29 con costes indirectos) = 261.00

| Medición | Uds. | Largo | Parcial |
|---|---|---|---|
| Red de riego | 1 | 900 | 900.00 |
| Total |  |  | 900 |

##### A2.01.34.08 Red de subdrenaje (27/11/2009)
Importe: 17889

**P3DREN200PVC** m Tubo dren PVC 200 mm corrugado+zanja+geotextil
1675 m × 10.08 (10.68 con costes indirectos) = 17889.00

| Medición | Uds. | Largo | Parcial |
|---|---|---|---|
| Zona reactor | 1 | 295 | 295.00 |
| Zona pretratamiento | 1 | 190 | 190.00 |
|  | 1 | 35 | 35.00 |
| Sala soplantes | 1 | 65 | 65.00 |
| Bascula | 1 | 35 | 35.00 |
| Fangos | 1 | 175 | 175.00 |
|  | 1 | 180 | 180.00 |
| Zona decantadores | 1 | 415 | 415.00 |
| Edificio control | 1 | 105 | 105.00 |
| Terciario | 1 | 180 | 180.00 |
| Total |  |  | 1675 |

#### A2.01.35 Colector de salida (01/01/2004)
Importe: 113780.44

**P1MT01A** m² Desbroce y limpieza con med mec.(baja densidad arbórea)
370 m² × 0.19 (0.2 con costes indirectos) = 74.00

| Medición | Uds. | Largo | Ancho | Parcial |
|---|---|---|---|---|
| Al arroyo | 1 | 185 | 2 | 370.00 |
| Total |  |  |  | 370 |

**P1MT03CK3** m³ Excavación localizadas EDAR
814 m³ × 4.98 (5.28 con costes indirectos) = 4297.92

| Medición | Uds. | Largo | Ancho | Alto | Parcial |
|---|---|---|---|---|---|
| Al arroyo | 1 | 185 | 2 | 2.2 | 814.00 |
| Total |  |  |  |  | 814 |

**P4HG-002B** m³ Hormigón HM-20/B/20/IIa Elementos horizontales y verticales
74.8 m³ × 55.85 (59.2 con costes indirectos) = 4428.16

| Medición | Uds. | Largo | Ancho | Alto | Parcial |
|---|---|---|---|---|---|
| Al arroyo | 1 | 185 | 2 | 0.2 | 74.00 |
| Obra de salida | 1 | 2 | 2 | 0.2 | 0.80 |
| Total |  |  |  |  | 74.8 |

**P1MT04A** m³ Rellenos localizado con suelos proc. préstamo selec. 33 mm 95%PN
345.88 m³ × 5.06 (5.36 con costes indirectos) = 1853.92

| Medición | Uds. | Largo | Ancho | Alto | Parcial |
|---|---|---|---|---|---|
| Al arroyo | 1 | 185 | 2 | 1.5 | 555.00 |
| a deducir: |  |  |  |  |  |
| Ø 1000 mm | -3.14 | 185 | 0.6 | 0.6 | -209.12 |
| Total |  |  |  |  | 345.88 |

**P1MT04B** m³ Rellenos localizado con suelos proc. excav 150 mm 95%PN
184.2 m³ × 2.99 (3.17 con costes indirectos) = 583.91

| Medición | Uds. | Largo | Parcial |
|---|---|---|---|
| Excavación | 1 | 814 | 814.00 |
| a decucir: |  |  |  |
| HM | -1 | 74.8 | -74.80 |
| Suelo prestamo + tub | -1 | 555 | -555.00 |
| Total |  |  | 184.2 |

**P4TUB100HA135** m Tubería hormigón armado junta elastomérica 135 Ø1000
185 m × 113.45 (120.26 con costes indirectos) = 22248.10

| Medición | Uds. | Largo | Parcial |
|---|---|---|---|
| Al arroyo | 1 | 185 | 185.00 |
| Total |  |  | 185 |

**P6HINC1000** m Tubería hincada de 1000 mm+p.p. excavaciones y elem. asociados
65 m × 594.8 (630.49 con costes indirectos) = 40981.85

| Medición | Uds. | Largo | Parcial |
|---|---|---|---|
| Zona hinca | 1 | 65 | 65.00 |
| Total |  |  | 65 |

**P5HINCA0.8A** Ud Transporte, montaje y desmontaje equipos p/hinca dirigida a obra
1 Ud × 35843.81 (37994.44 con costes indirectos) = 37994.44

| Medición | Uds. | Parcial |
|---|---|---|
| Hinca | 1 | 1.00 |
| Total |  | 1 |

**P5BANDA250** m Banda de señalización Ancho: 250 mm PVC
250 m × 0.27 (0.29 con costes indirectos) = 72.50

| Medición | Uds. | Largo | Parcial |
|---|---|---|---|
| Al arroyo | 1 | 185 | 185.00 |
| Hinca | 1 | 65 | 65.00 |
| Total |  |  | 250 |

**P5ARQLD1B** Ud Arq. ladrillo 1pie DN1.2m+enfosc+tapa FD H>2.5m y <4.0m
1 Ud × 959.09 (1016.64 con costes indirectos) = 1016.64

| Medición | Uds. | Parcial |
|---|---|---|
| Arqueta de registro | 1 | 1.00 |
| Total |  | 1 |

**P3EDIF10A** m² Fábrica de ladrillo macizo de 1/2 pié
8 m² × 18.81 (19.94 con costes indirectos) = 159.52

| Medición | Uds. | Largo | Alto | Parcial |
|---|---|---|---|---|
| Obra2 de salida | 2 | 2 | 2 | 8.00 |
| Total |  |  |  | 8 |

**P1MT08ESC150** m³ Escollera 150 Kg careada
4.5 m³ × 14.57 (15.44 con costes indirectos) = 69.48

| Medición | Uds. | Largo | Ancho | Alto | Parcial |
|---|---|---|---|---|---|
| Obra de salida | 1 | 3 | 3 | 0.5 | 4.50 |
| Total |  |  |  |  | 4.5 |

### A2.02 EQUIPOS MECÁNICOS
Importe: 7208336.51

#### A2.02.01 Arqueta de llegada a EDAR (25/01/2008)
Importe: 17152.54

##### A2.02.01.01 Llegada Guadacorte - Carteya (25/01/2008)
Importe: 11918.57

**P6VC.600.16** ud Válvula compuerta ø 600 mm, 16 atm, instalada (23/03/2017)
1 ud × 9792.27 (10379.81 con costes indirectos) = 10379.81
Válvula de Compuerta DN 600 mm
Servicio:: Aislamiento de conducciones
Características:
Marca: BELGICAST o equivalente.
Modelo: BV-05-47, M. corto F4
Diámetro (DN): 600 mm.
Presión (PN): 10/16.
Cierre elástico.
Materiales:
Cuerpo y tapa: Fundición nodular GGG-50.
Compuerta: Fundición nodular GGG-50 con recubrimiento de caucho vulcanizado.
Eje: Acero inoxidable AISI-420.
Volante: Fundición nodular GGG-50.
Tornillería: Acero inoxidable AISI 316.
Acabados:
Recubrimiento anticorrosivo interior y exterior con polvo de poliamida epoxy aplicado electrostáticamente (RAL.6.002).

| Código | Ud | Descripción | Rendimiento | Precio | Importe |
|---|---|---|---|---|---|
| MAO-001 | h | Cuadrilla "A" | 1 | 42 | 42.00 |
| MAQ-001A | h | Camión grúa- pluma corto | 0.1 | 26.27 | 2.63 |
| MAT6VC600.16 | ud | Válvula compuerta ø 600 mm, 16 atm (pie obra) (material; 28/05/2020) | 1 | 9747.64 | 9747.64 |
|  |  | Total |  |  | 9792.27 |

| Medición | Uds. | Parcial |
|---|---|---|
| Tubería Guadacorte | 1 | 1.00 |
| Total |  | 1 |

**P6PM600INX** Ud Carrete pasamuros 600mm AISI316
1 Ud × 472.02 (500.34 con costes indirectos) = 500.34

| Medición | Uds. | Parcial |
|---|---|---|
| De Guadacorte | 1 | 1.00 |
| Total |  | 1 |

**P6CD.600.16** ud Carrete desmontaje DN 600 PN16
1 ud × 524.23 (555.68 con costes indirectos) = 555.68

| Medición | Uds. | Parcial |
|---|---|---|
| De Guadacorte | 1 | 1.00 |
| Total |  | 1 |

**P6VC.100.16** ud Válvula compuerta ø 100 mm, 16 atm, instalada
1 ud × 155.78 (165.13 con costes indirectos) = 165.13

| Medición | Uds. | Parcial |
|---|---|---|
| Carteya | 1 | 1.00 |
| Total |  | 1 |

**P6PM100INX** ud Carrete pasamuros 100 mm AISI 316 brida-brida
2 ud × 91.58 (97.07 con costes indirectos) = 194.14

| Medición | Uds. | Parcial |
|---|---|---|
| Carteya | 2 | 2.00 |
| Total |  | 2 |

**P6CD.100.16** ud Carrete desmontaje DN100 PN16
1 ud × 69.69 (73.87 con costes indirectos) = 73.87

| Medición | Uds. | Parcial |
|---|---|---|
| Carteya | 1 | 1.00 |
| Total |  | 1 |

**CVSOKILOS** Kg Kilos de Acero en Soportes
20 Kg × 2.34 (2.48 con costes indirectos) = 49.60
Acero en Soportes Construidos a base de Perfiles Laminados y Chapa de acero, con anclajes, abrazaderas, etc.
Materiales: Acero A-42b.
Abrazaderas: Acero F-112.
Tornillería: DIN 931-934/975 calidad 5.6 cincada.

| Código | Ud | Descripción | Rendimiento | Precio | Importe |
|---|---|---|---|---|---|
| $CVSOKILO | kg | Acero en soportes (material) | 1 | 2.2 | 2.20 |
| %MONTK6 | h | Transporte y Montaje | 4 % | 2.20 | 0.09 |
| %PRUEBK2 | tS | Puesta en Marcha y Pruebas Funcionamiento | 2 % | 2.29 | 0.05 |
|  |  | Total |  |  | 2.34 |

##### A2.02.01.02 Llegada San Roque (17/09/2015)
Importe: 5233.97

**P6VC.450.16** ud Válvula compuerta ø 450 mm, 16 atm, instalada (23/03/2017)
1 ud × 3743.06 (3967.64 con costes indirectos) = 3967.64
Válvula de Compuerta DN 450 mm
Servicio:: Aislamiento de conducciones
Características:
Marca: BELGICAST o equivalente.
Modelo: BV-05-47, M. corto F4
Diámetro (DN): 450 mm.
Presión (PN): 10/16.
Cierre elástico.
Materiales:
Cuerpo y tapa: Fundición nodular GGG-50.
Compuerta: Fundición nodular GGG-50 con recubrimiento de caucho vulcanizado.
Eje: Acero inoxidable AISI-420.
Volante: Fundición nodular GGG-50.
Tornillería: Acero inoxidable AISI 316.
Acabados:
Recubrimiento anticorrosivo interior y exterior con polvo de poliamida epoxy aplicado electrostáticamente (RAL.6.002).

| Código | Ud | Descripción | Rendimiento | Precio | Importe |
|---|---|---|---|---|---|
| MAO-001 | h | Cuadrilla "A" | 1 | 42 | 42.00 |
| MAQ-001A | h | Camión grúa- pluma corto | 0.1 | 26.27 | 2.63 |
| MAT6VC450.16 | ud | Válvula compuerta ø450 mm, 16 atm (pie obra) (material; 28/05/2020) | 1 | 3698.43 | 3698.43 |
|  |  | Total |  |  | 3743.06 |

| Medición | Uds. | Parcial |
|---|---|---|
| San Roque | 1 | 1.00 |
| Total |  | 1 |

**P6CD.450.16** ud Carrete desmontaje DN 450 PN16
1 ud × 449.48 (476.45 con costes indirectos) = 476.45

| Medición | Uds. | Parcial |
|---|---|---|
| San Roque | 1 | 1.00 |
| Total |  | 1 |

**P6PM450INX** ud Carrete pasamuros 450mm AISI316 brida-brida
2 ud × 360.89 (382.54 con costes indirectos) = 765.08

| Medición | Uds. | Parcial |
|---|---|---|
| San Roque | 2 | 2.00 |
| Total |  | 2 |

**CVSOKILOS** Kg Kilos de Acero en Soportes
10 Kg × 2.34 (2.48 con costes indirectos) = 24.80

#### A2.02.02 Recepción de camiones fosa séptica (10/05/2005)
Importe: 214211.85

##### A2.02.02.01 Tratamiento Fosas (10/05/2005)
Importe: 126564.48

**TBTI0250.3.0** M Tubería de Acero Inoxidable AISI 316L DN 250 e=3.0mm
3 M × 245.99 (260.75 con costes indirectos) = 782.25

| Medición | Uds. | Largo | Parcial |
|---|---|---|---|
| Escurrido a bombeo | 1 | 3 | 3.00 |
| Total |  |  | 3 |

**TBTI0200.2.0** M Tubería de Acero Inoxidable AISI 316L DN 200 e=2.0mm
3 M × 130.69 (138.53 con costes indirectos) = 415.59

| Medición | Uds. | Largo | Parcial |
|---|---|---|---|
| Tolva - tamiz | 1 | 3 | 3.00 |
| Total |  |  | 3 |

**TBTI0100.2.0** M Tubería de Acero Inoxidable AISI 316L DN 100 e=2.0mm
15 M × 66.62 (70.62 con costes indirectos) = 1059.30

| Medición | Uds. | Largo | Parcial |
|---|---|---|---|
| Impulsión a lavador | 1 | 15 | 15.00 |
| Total |  |  | 15 |

**TBTI0080** M Tuberia de Acero Inoxidable AISI 316L DN 80 e=3 mm
2 M × 81.06 (85.92 con costes indirectos) = 171.84
Tubería de acero inoxidable de diámetro DN 80 mm.
Construcción: Mediante soldadura.
Espesor: 3,05 mm.
Material: Acero inoxidable AISI - 316/316 L.
Material accesorios: Acero inoxidable AISI - 316/316 L.
Norma: Schedule 10 S
Acabado: Decapado.
Incluso p.p. de uniones, piezas especiales y anclajes.

| Código | Ud | Descripción | Rendimiento | Precio | Importe |
|---|---|---|---|---|---|
| $TBTI0080 | m | Tuberia de Acero Inoxidable AISI 316L DN 80 e=3mm (material; 11/11/2020) | 1 | 76.41 | 76.41 |
| %MONTK6 | h | Transporte y Montaje | 4 % | 76.41 | 3.06 |
| %PRUEBK2 | tS | Puesta en Marcha y Pruebas Funcionamiento | 2 % | 79.47 | 1.59 |
|  |  | Total |  |  | 81.06 |

| Medición | Uds. | Largo | Parcial |
|---|---|---|---|
| a tamiz fosas | 1 | 2 | 2.00 |
| Total |  |  | 2 |

**VRB00080** Ud Válvula de Retención de Bola DN 80 (10/05/2005)
1 Ud × 125.94 (133.5 con costes indirectos) = 133.50
Válvula de retencion de bola.
Marca: BELGICAST o equivalente
Modelo: Retención tipo bola. BV-05-38B
Diámetro (DN): 80 mm
Presión (PN): 10
Materiales:
Cuerpo y tapa: Fundición nodular GGG-40.
Bola: Resina fenólica.
Tornillería: Acero inoxidable AISI 316.
Junta de tapa: Nitrilo.
Acabados: Pintura industrial ALKYD INT./EXT.

| Código | Ud | Descripción | Rendimiento | Precio | Importe |
|---|---|---|---|---|---|
| $VRB00080 | Ud | Válvula de Retención de Bola DN 80 (material; 10/05/2005) | 1 | 118.72 | 118.72 |
| %MONTK6 | h | Transporte y Montaje | 4 % | 118.72 | 4.75 |
| %PRUEBK2 | tS | Puesta en Marcha y Pruebas Funcionamiento | 2 % | 123.47 | 2.47 |
|  |  | Total |  |  | 125.94 |

| Medición | Uds. | Parcial |
|---|---|---|
| a tamiz Fosas | 1 | 1.00 |
| Total |  | 1 |

**P6VC.080.16** ud Válvula compuerta ø 80 mm, 16 atm, instalada
1 ud × 72.57 (76.92 con costes indirectos) = 76.92

| Medición | Uds. | Parcial |
|---|---|---|
| a tamiz Fosas | 1 | 1.00 |
| Total |  | 1 |

**EQSANRO01** Ud Tolva descarga Camiones Chupona Fosas Septicas
1 Ud × 55161.6 (58471.3 con costes indirectos) = 58471.30
Tolva de descarga de camiones chupona de fosas sépticas
Cantidad: 1
Longitud: 6.000 mm
Ancho: 2.400 mm
Altura total: 3.100 mm
Volumen: 12 m3
Materiales de construcción:
Tolva, estructura y reja: Acero inoxidable 316 L
Acabado: Decapado, pasivado y desengrasado en acero inoxidable
Sinfín de transporte:
Inclinación: 0º
Diámetro nominal del sinfín: 350 mm
Tipo: Con eje de alto espesor
Material: Acero de alta resistencia a la erosión S275JR
Accionamiento:
Grupo motorreductor: WAM o simila

| Código | Ud | Descripción | Rendimiento | Precio | Importe |
|---|---|---|---|---|---|
| $EQSANRO01 | ud | Tolva descarga Caminiones Chupona Fosas Septicas (material) | 1 | 52000 | 52000.00 |
| %MONTK6 | h | Transporte y Montaje | 4 % | 52000.00 | 2080.00 |
| %PRUEBK2 | tS | Puesta en Marcha y Pruebas Funcionamiento | 2 % | 54080.00 | 1081.60 |
|  |  | Total |  |  | 55161.6 |

**EQSANRO02** Ud Tromel rotativo para fosas sépticas
1 Ud × 43758 (46383.48 con costes indirectos) = 46383.48
Tromel rotativo para fosas sépticas
Caudal de agua a tratar: 100 a 120 m3/h
Tipo de agua residual: De fosas sépticas
Sólidos en suspensión a la entrada: Hasta 40.000 mg/l
Grasas: Hasta 2.000 mg/l
Luz de paso: 10 mm perforado
Espesor del tambor: 3 mm + refuerzos interiores
Especificaciones técnicas:
Fabricante: SAVI - SAVECO
Modelo: RTV 1200 x 2000 SEPTIC
Número de equipos necesarios: 1
Posición de montaje: En superficie
Caudal máximo: 120 m3/h
Luz de paso: 10 mm perforado
Diámetro del cesto filtrante: 1.200 mm
Longitud del cesto filtrante: 2.000 mm
Ancho total: 1.600 mm
Alto total: 2.300 mm
Largo total: 3.400 mm
Boca de carga: CON SINFÍN DIRECTO DE TOLVA
Salida de agua: DN 250 / PN 10
Salida de rebose: DN 200 / PN 10
Agua de limpieza: 175 l/min a 5 bar
Materiales de construcción:
Bastidor y soportes: Acero inoxidable 316 L
Cesto filtrante: Acero inoxidable 316 L
Hélice de transporte de sólidos: Acero inoxidable 316 L
Tapas protección s/ norma CEE: Acero inoxidable 316 L
Elementos de fijación: Acero inoxidable 316 L
Tubería limpieza rejilla filtrante: Acero inoxidable 316 L
Tornillería: Acero inoxidable 316
Corona y piñones: Nylon
Bridas: Aluminio
Boquillas: Acero inoxidable 316 L
Accionamiento:
Grupo motorreductor: NORD o similar
Norma: Europea estándar IEC
Potencia: 0.75 kW
Tensión y frecuencia: 380-420 V 50 Hz
Protección y aislamiento: Velocidad de salida: Ejecución:
Electroválvula de lavado: IP 55 Clase F 7 rpm
Eje hueco: 24 VCA
Se debe considerar la acción abrasiva de la arena en los materiales en contacto con el agua a tratar.

| Código | Ud | Descripción | Rendimiento | Precio | Importe |
|---|---|---|---|---|---|
| $EQSANRO02 | Ud | Tromel rotativo para fosas sépticas (material) | 1 | 41250 | 41250.00 |
| %MONTK6 | h | Transporte y Montaje | 4 % | 41250.00 | 1650.00 |
| %PRUEBK2 | tS | Puesta en Marcha y Pruebas Funcionamiento | 2 % | 42900.00 | 858.00 |
|  |  | Total |  |  | 43758 |

| Medición | Uds. | Parcial |
|---|---|---|
| equipo descarga | 1 | 1.00 |
| Total |  | 1 |

**EQSANRO003** Ud Lavador compactador de sólidos
1 Ud × 15195.96 (16107.72 con costes indirectos) = 16107.72

| Código | Ud | Descripción | Rendimiento | Precio | Importe |
|---|---|---|---|---|---|
| $EQSANRO003 | ud | Lavador compactador de sólidos (material) | 1 | 14325 | 14325.00 |
| %MONTK6 | h | Transporte y Montaje | 4 % | 14325.00 | 573.00 |
| %PRUEBK2 | tS | Puesta en Marcha y Pruebas Funcionamiento | 2 % | 14898.00 | 297.96 |
|  |  | Total |  |  | 15195.96 |

| Medición | Uds. | Parcial |
|---|---|---|
| Recepcion fosas | 1 | 1.00 |
| Total |  | 1 |

**P6CONT6** Ud Contenedor metálico 6 m3. (03/11/2020)
1 Ud × 904.86 (959.15 con costes indirectos) = 959.15
Contenedor para recogida de residuos. Capacidad: 6 m3. Dotado de tapas abatibles. Material: metálico de chapa de acero (S275 JR) con refuerzos en perfiles laminados. Unidad totalmente instalada s/ especificaciones técnicas.

| Código | Ud | Descripción | Rendimiento | Precio | Importe |
|---|---|---|---|---|---|
| $P6CONT6 | Ud | Contenedor 6 m3+tapa (material; 03/11/2020) | 1 | 853 | 853.00 |
| %MONTK6 | h | Transporte y Montaje | 4 % | 853.00 | 34.12 |
| %PRUEBK2 | tS | Puesta en Marcha y Pruebas Funcionamiento | 2 % | 887.12 | 17.74 |
|  |  | Total |  |  | 904.86 |

**P6VC.250.16** Ud Válvula compuerta ø 250 mm, 16 atm, instalada (23/03/2017)
2 Ud × 657.29 (696.73 con costes indirectos) = 1393.46
Válvula de Compuerta DN 250 mm
Servicio:: Aislamiento de conducciones
Características:
Marca: BELGICAST o equivalente.
Modelo: BV-05-47, M. corto F4
Diámetro (DN): 250 mm.
Presión (PN): 10/16.
Cierre elástico.
Materiales:
Cuerpo y tapa: Fundición nodular GGG-50.
Compuerta: Fundición nodular GGG-50 con recubrimiento de caucho vulcanizado.
Eje: Acero inoxidable AISI-420.
Volante: Fundición nodular GGG-50.
Tornillería: Acero inoxidable AISI 316.
Acabados:
Recubrimiento anticorrosivo interior y exterior con polvo de poliamida epoxy aplicado electrostáticamente (RAL.6.002).

| Código | Ud | Descripción | Rendimiento | Precio | Importe |
|---|---|---|---|---|---|
| MAO-001 | h | Cuadrilla "A" | 1 | 42 | 42.00 |
| MAQ-001A | h | Camión grúa- pluma corto | 0.1 | 26.27 | 2.63 |
| MAT6VC250.16 | ud | Válvula compuerta ø 250 mm, 16 atm (pie obra) (material; 28/05/2020) | 1 | 612.66 | 612.66 |
|  |  | Total |  |  | 657.29 |

Relación comercial: 005, 0, 004, 003, 002, 001, 000, 944.37

| Medición | Uds. | Parcial |
|---|---|---|
| salida a tanque recepción | 1 | 1.00 |
| salida a tanque cuarentena | 1 | 1.00 |
| Total |  | 2 |

**PUNTLIMPIND** Ud Toma de agua para limpieza
3 Ud × 129.42 (137.19 con costes indirectos) = 411.57
Punto de limpieza de agua.
Compuesto por:
Válvula de cierre esférico forjada: DN 20 mm.
Presión máxima de servicio: PN 16.
Materiales: Cuerpo latón estampado DIN 17660 y 17671
Esfera: Latón durocromado.
Asiento y juntas: Teflón.
Cierre: Palanca de ¼ de vuelta.
Conexiones: Rosca gas.
Racor de enganche rápido
Tip Bayoneta
DN 20 mm
Tubo de acero galvanizado DN 20 mm

| Código | Ud | Descripción | Rendimiento | Precio | Importe |
|---|---|---|---|---|---|
| $PUNTLIMPIND | ud | Punto de Limpieza de Agua (material) | 1 | 122 | 122.00 |
| %MONTK6 | h | Transporte y Montaje | 4 % | 122.00 | 4.88 |
| %PRUEBK2 | tS | Puesta en Marcha y Pruebas Funcionamiento | 2 % | 126.88 | 2.54 |
|  |  | Total |  |  | 129.42 |

**CVSOKILOS** Kg Kilos de Acero en Soportes
80 Kg × 2.34 (2.48 con costes indirectos) = 198.40

##### A2.02.02.02 Bombeo Arenas y escurridos fosas (25/01/2008)
Importe: 58154.14

**EQSANRO04** Ud Bomba centrífuga sumergible Q = 50 m³/h a 10 m.c.a. (03/11/2020)
2 Ud × 3655.52 (3874.85 con costes indirectos) = 7749.70
Bomba centrífuga sumergible Q = 50 m³/h a 10 m.c.a.
Marca: SULZER o equivalente
Modelo: XFP80C-CB1.2-PE29/4-D01*10
Servicio Bombeo escurridos recepción tolvas
Datos diseño
Fluido: Escurridos recepción de fosas
Caudal: 51,53 m³/h
Altura: 10,19 mca
Rendimiento hidráulico: 61,32 %
Potencia en el eje: 2,33 kW
Hidráulica
Tipo de impulsor: Contrablock Plus 1 álabe
Diámetro del impulsor: 2
Velocidad del impulsor: 1437 rpm
Diámetro del tubo de descarga: 80 mm
Paso de sólidos: 75 mm
Motor
Potencia nominal en el eje P2: 3 kW
Potencia nominal consumida de red P1: 3,39 kW
Tensión de servicio: 400 V
Frecuencia: 50 Hz
Intensidad nominal: 6,4 A
Características especiales del motor: Eex
Longitud (tipo) del cable: 10 m
Protecciones estándar del motor (ampliables):
Protecciones térmicas: TCS con sensores térmicos en el bobinado
Protecciones de estanqueidad: Sistema DI, con sonda en la cámara de aceite
Materiales
Carcasa del motor: EN-GJL-250
Impulsor: EN-GJL-250
Eje del motor: 1.4021 (AISI 420)
Tornillería: 1.4401 (AISI 316)
Estanqueidad en el eje: Doble junta mecánica SiC/SiC - SiC-C
Camisa de refrigeración (si aplica) no
Asa de izado: 1.4401 (AISI 316)
Placa/anillo de desgaste: EN-GJL-250
Recubrimiento: epoxi 120 um
Peso: 100 kg

| Código | Ud | Descripción | Rendimiento | Precio | Importe |
|---|---|---|---|---|---|
| $EQSANRO04 | Ud | Bomba centrífuga sumergible Q = 50 m³/h a 10 m.c.a. (material; 03/11/2020) | 1 | 3446 | 3446.00 |
| %MONTK6 | h | Transporte y Montaje | 4 % | 3446.00 | 137.84 |
| %PRUEBK2 | tS | Puesta en Marcha y Pruebas Funcionamiento | 2 % | 3583.84 | 71.68 |
|  |  | Total |  |  | 3655.52 |

| Medición | Uds. | Parcial |
|---|---|---|
| 1+ 1 taller | 2 | 2.00 |
| Total |  | 2 |

**TRAMPACCD** Ud Trampilla doble acceso a bombas (08/08/2018)
1 Ud × 532.32 (564.26 con costes indirectos) = 564.26
Ud Trampilla metálica acceso a bombeo.
Dimensiones 1,40 x 0.70 m.
Construida en chapa de acero galvanizada, con perfiles metálicos para anclaje a soleras, perfil para cierre estanco y accesorios pare soporte de tubos guia

| Código | Ud | Descripción | Rendimiento | Precio | Importe |
|---|---|---|---|---|---|
| MATTRAMPDOB | Ud | Trampilla doble (material; 08/08/2018) | 1 | 501.81 | 501.81 |
| %MONTK6 | h | Transporte y Montaje | 4 % | 501.81 | 20.07 |
| %PRUEBK2 | tS | Puesta en Marcha y Pruebas Funcionamiento | 2 % | 521.88 | 10.44 |
|  |  | Total |  |  | 532.32 |

| Medición | Uds. | Parcial |
|---|---|---|
| a bombas | 1 | 1.00 |
| Total |  | 1 |

**MPI0MEMB** Ud Manometro Indicador con Membrana Separadora (03/06/2019)
1 Ud × 75.71 (80.25 con costes indirectos) = 80.25
Manómetro indicador de presión con membrana para líquidos cargados con brida desmontable para limpieza.
Marca: BOURDON o equivalente.
Diámetro esfera: 100 mm
Materiales:
Caja estanca: Estampada en acero inoxidable AISI 316.
Conjunto racor - tubo: Acero inoxidable AISI 316.
Incluso grifo de aislamiento.

| Código | Ud | Descripción | Rendimiento | Precio | Importe |
|---|---|---|---|---|---|
| $MPI0MEMB | Ud | Manometro Indicador con Membrana Separadora (material; 03/06/2019) | 1 | 71.37 | 71.370 |
| %MONTK6 | h | Transporte y Montaje | 4 % | 71.370 | 2.855 |
| %PRUEBK2 | tS | Puesta en Marcha y Pruebas Funcionamiento | 2 % | 74.225 | 1.485 |
|  |  | Total |  |  | 75.71 |

| Medición | Uds. | Parcial |
|---|---|---|
| en el colector | 1 | 1.00 |
| Total |  | 1 |

**TBTI0100.2.0** M Tubería de Acero Inoxidable AISI 316L DN 100 e=2.0mm
73 M × 66.62 (70.62 con costes indirectos) = 5155.26

| Medición | Uds. | Largo | Parcial |
|---|---|---|---|
| Común | 1 | 7 | 7.00 |
| Impulsion a clasificador 1 | 1 | 12 | 12.00 |
| Impulsión a clasificador 2 | 1 | 32 | 32.00 |
|  | 1 | 15 | 15.00 |
|  | 1 | 7 | 7.00 |
| Total |  |  | 73 |

**P6VR.100.16** ud Válvula de retención DN 100 mm PN 16
1 ud × 139.85 (148.24 con costes indirectos) = 148.24

| Medición | Uds. | Parcial |
|---|---|---|
| Impulsión escurrido | 1 | 1.00 |
| Total |  | 1 |

**P6VC.100.16** ud Válvula compuerta ø 100 mm, 16 atm, instalada
2 ud × 155.78 (165.13 con costes indirectos) = 330.26

| Medición | Uds. | Parcial |
|---|---|---|
| Impulsión a lavador 1 | 1 | 1.00 |
| Impulsión a lavador 2 | 1 | 1.00 |
| Total |  | 2 |

**P6CD.100.16** ud Carrete desmontaje DN100 PN16
2 ud × 69.69 (73.87 con costes indirectos) = 147.74

| Medición | Uds. | Parcial |
|---|---|---|
| Impulsión a lavador 1 | 1 | 1.00 |
| Impulsión a lavador 2 | 1 | 1.00 |
| Total |  | 2 |

**EQSANRO05** Ud Lavador de arenas 100 m3/h
1 Ud × 38967.43 (41305.48 con costes indirectos) = 41305.48
Clasificador de arenas 91 m3/h, de las siguientes características:
Caudal de agua + arena a tratar: 91 m3/h
Tipo Lavador: Efecto Coanda
Tipo de sólidos: Urbanos
Fabricante: SAVI - SAVECO
Modelo: CLSW 30
Materia orgánica máxima admisible en arena 3%
Especificaciones técnicas:
Diámetro de sinfín: 288 mm
Arena separada: 800 a 1000 kg/h
Caudal nominal de agua + arena: 30 l/s
Caudal máximo puntual de agua + arena: 35 l/s
Grado de separación de arena 0,2 mm: > 95%
Grado de reducción de orgánicos: < 3%
Altura de descarga: 3300 mm
Longitud total: 5400 mm
Altura total: 3970 mm
Ancho: 2000 mm
Brida de entrada agua + arena: DN 150 - PN 10
Brida de salida de agua: DN 250 - PN 10
Brida de descarga material orgánico: DN 100 - PN 10
Válvula motorizada salida de orgánicos Incluida
Conexión de vaciado: 3”
Válvula manual de esfera para vaciado incluida
Consumo de agua de lavado: 40 l/min a 5 bar
Sensor de presión para arena: Incluido
Accionamiento:
Potencia instalada: 0,75 Kw
Tensión motor: 220/380 V 50 Hz
Protección motor: IP-55
Aislamiento: Clase F
Velocidad de giro: 1.450 rpm.
Tipo de reductor: Sinfín-corona
Velocidad en eje de salida: 6 rpm.
Materiales de construcción:
Tapa protección según norma CEE: Acero inoxidable AISI 316 L
Cajón de salida: Acero inoxidable AISI 316 L
Tubo de transporte de arenas: Acero inoxidable AISI 316 L
Pletinas de deslizamiento atornilladas: Acero inoxidable AISI 316 L
Hélice de desarenado: Acero S275JR
Eje accionamiento: Acero S275JR
Cuerpo y pie de apoyo: Acero inoxidable AISI 316 L
Tornillería: Acero inoxidable AISI 316
Bridas: Aluminio
Acabado: Decapado, pasivado y desengrasado en acero inoxidable
Imprimación de protección en hélices de FE 510
Accionamiento clasificador:
Motor eléctrico marca: WAM
Modelo: MT - PAN90L
Norma: Europea estándar IEC
Potencia: 0,55 kW
Tensión y frecuencia: 380-420 V 50 Hz / 440-480 V 60 Hz
Protección y aislamiento: IP 55 Clase F
Reductor mecánico marca: WAM
Modelo: S45
Tipo: Ejes paralelos
Accionamiento agitador:
Motor eléctrico marca: WAM
Modelo: MT - PAN90S
Norma: Europea estándar IEC
Potencia: 0,37 kW
Tensión y frecuencia: 380-420 V 50 Hz / 440-480 V 60 Hz
Protección y aislamiento: IP 55 Clase F
Reductor mecánico marca: WAM
Modelo: S43
Tipo: Ejes paralelos

| Código | Ud | Descripción | Rendimiento | Precio | Importe |
|---|---|---|---|---|---|
| $EQSANRO05 | Ud | Lavador de arenas (material) | 1 | 36734 | 36734.00 |
| %MONTK6 | h | Transporte y Montaje | 4 % | 36734.00 | 1469.36 |
| %PRUEBK2 | tS | Puesta en Marcha y Pruebas Funcionamiento | 2 % | 38203.36 | 764.07 |
|  |  | Total |  |  | 38967.43 |

**P6TUBPE110.10** m Tubería de PE100 DN110 PN10
6 m × 6.33 (6.71 con costes indirectos) = 40.26

| Medición | Uds. | Largo | Parcial |
|---|---|---|---|
| Vaciado | 1 | 3 | 3.00 |
| Salida Mo | 1 | 3 | 3.00 |
| Total |  |  | 6 |

**P6TUBPE160.16** m Tubería de PE100 DN160PN16
10 m × 17.67 (18.73 con costes indirectos) = 187.30

| Medición | Uds. | Largo | Parcial |
|---|---|---|---|
| Agua de lavado a clasificador arenas | 1 | 10 | 10.00 |
| Total |  |  | 10 |

**P6TUBPE200.10** m Tubería de PE100 DN200PN10
3 m × 31.53 (33.42 con costes indirectos) = 100.26

| Medición | Uds. | Largo | Parcial |
|---|---|---|---|
| rebose Lavador | 1 | 3 | 3.00 |
| Total |  |  | 3 |

**P6TUBPE250.16** m Tubería de PE100 DN250PN16
12 m × 38.38 (40.68 con costes indirectos) = 488.16

| Medición | Uds. | Largo | Parcial |
|---|---|---|---|
| a arqueta red vaciados | 1 | 12 | 12.00 |
| Total |  |  | 12 |

**VBF00100** UD Válvula DN 100 bola forjada (03/11/2020)
1 UD × 600.59 (636.63 con costes indirectos) = 636.63
Válvula de cierre esférico forjada de DN 100. mm.
Marca: ARCO o equivalente.
Modelo: TAJO - 2000.
Presión máxima de servicio: PN 16.
Materiales: Cuerpo latón estampado DIN 17660 y 17671
Esfera latón durocromado.
Asiento y juntas Teflón.
Cierre: Palanca de ¼ de vuelta.
Conexiones: Rosca gas.

| Código | Ud | Descripción | Rendimiento | Precio | Importe |
|---|---|---|---|---|---|
| $VBF00100 | Ud | Valvula DN 100 Bola forjada (material; 03/11/2020) | 1 | 566.16 | 566.16 |
| %MONTK6 | h | Transporte y Montaje | 4 % | 566.16 | 22.65 |
| %PRUEBK2 | tS | Puesta en Marcha y Pruebas Funcionamiento | 2 % | 588.81 | 11.78 |
|  |  | Total |  |  | 600.59 |

| Medición | Uds. | Parcial |
|---|---|---|
| vaciado | 1 | 1.00 |
| Total |  | 1 |

**P6CONT6** Ud Contenedor metálico 6 m3.
1 Ud × 904.86 (959.15 con costes indirectos) = 959.15

**PUNTLIMPIND** Ud Toma de agua para limpieza
1 Ud × 129.42 (137.19 con costes indirectos) = 137.19

| Medición | Uds. | Parcial |
|---|---|---|
| Lavador de arenas | 1 | 1.00 |
| Total |  | 1 |

**CVSOKILOS** Kg Kilos de Acero en Soportes
50 Kg × 2.34 (2.48 con costes indirectos) = 124.00

##### A2.02.02.03 Bombeo vaciados R. Fosas y Vaciados (28/01/2008)
Importe: 29493.23

**TBTI0200.2.0** M Tubería de Acero Inoxidable AISI 316L DN 200 e=2.0mm
18 M × 130.69 (138.53 con costes indirectos) = 2493.54

| Medición | Uds. | Largo | Parcial |
|---|---|---|---|
| llegada vaciados desde arqueta | 1 | 2 | 2.00 |
|  | 1 | 8 | 8.00 |
| Colector común a arqueta de recepción | 1 | 8 | 8.00 |
| Total |  |  | 18 |

**XRW2132** Ud Agitador sumergible 1,5 kW (28/10/2019)
1 Ud × 4635.97 (4914.13 con costes indirectos) = 4914.13
Agitador sumergible 1,5 kw con hélice dinámica de alto rendimiento y sistema de autolimpieza de álabes.
Marca: Sulzer o Equivalente
Modelo: XRW2132-PA15/4-EC-D01*10BC
Posición sumergida
Tipo de aguas agua fosas sépticas
Finalidad agitación homogeneizar y evitar sedimentación
Nº de equipos/balsa 1
Temperatura medio ambiente
Datos hidráulicos
Caudal de agitación 0,095 m3/s
Diámetro de la hélice 210 mm
Ángulo de la hélice _º
Número de álabes 3
Velocidad de la hélice 1463 rpm
Aro de corriente No
Empuje 272 N
Datos del motor
P2 Pot. Nominal en el eje 1,5 kW
P1 Pot. Nominal de red 1,77 kW
Frecuencia nominal 50 Hz
Tensión nominal 400 V
Intensidad nominal 3,65 A
Factor de potencia 0,7
Materiales
Recubrimiento epoxi 120 micras
Carcasa del motor EN-GJL-250 pintado
Eje del rotor 1.4021 (AISI 420)
Hélice 1.4460 (AISI 329)
Soporte EN-GJL-250 pintado/poliamida (CF-8M)
Tornillería exterior 1.4401 (AISI 316) OTROS
Peso 41 kg
Longitud (tipo) del cable 10 m
Potencia de agitación 1,18 kW
Protecciones
Estanqueidad del eje junta mecánica SiC-SiC / NBR
Protección térmica TCS con sensor en el estator
Protección de estanqueidad sistema DI con sensores en la cámara de aceite, motor y caja de conexiones
Incluso sistema de elevación .BC XRW200/400GALV. 60X60 (H=6m) 250 kg

| Código | Ud | Descripción | Rendimiento | Precio | Importe |
|---|---|---|---|---|---|
| $XRW2132 | Ud | Agitador sumergible 1,5 kW (material; 28/10/2019) | 1 | 4370.26 | 4370.26 |
| %MONTK6 | h | Transporte y Montaje | 4 % | 4370.26 | 174.81 |
| %PRUEBK2 | tS | Puesta en Marcha y Pruebas Funcionamiento | 2 % | 4545.07 | 90.90 |
|  |  | Total |  |  | 4635.97 |

| Medición | Uds. | Parcial |
|---|---|---|
| Deposito vaciado plataforma superior | 1 | 1.00 |
| Total |  | 1 |

**EQSANRO06** Ud Bomba Centrífuga Sumergible Q= 110 m³/h a 10 m.c.a. (03/11/2020)
2 Ud × 5096.08 (5401.84 con costes indirectos) = 10803.68
Bomba sumergible para agua residual, 95 m3/h a 10 mca.
Marca: Sulzer o Equivalente
Modelo: XFP100E-CB1.4-PE60/4-D05*10
Caudal en punto de trabajo: 110,9 m³/h
Altura manométrica: 10,05 m.c.a.
Rendimiento hidráulico: 69,05 %
Potencia absorbida en el eje 4,36 KW
Paso de Sólidos: 80 mm
Hidráulica:
Tipo de impulsor: Contrablock Plus 1 álabe
Diámetro del impulsor: 4”
Velocidad del impulsor: 1468 rpm
Diámetro del tubo de descarga: 100 mm
Paso de sólidos: 80 mm
Materiales:
Carcasa del motor: EN-GJL-250
Impulsor: EN-GJL-250
Eje del motor: 1.4021 (AISI 420)
Tornillería: 1.4401 (AISI 316)
Estanqueidad en el eje: Doble junta mecánica SiC/SiC - SiC-C
Camisa de refrigeración: no
Asa de izado: 1.4401 (AISI 316)
Placa/anillo de desgaste: EN-GJL-250
Recubrimiento: Resina epoxídica 120 um
Datos motor:
Tipo/clasificación: Motor Premium Efficiency IE3, antideflagrante EEX.
Tensión nominal: 400 V
Potencia nominal en el eje P2: 6 kW
Potencia nom. consum. red P1: 6,68 kW
Tensión de servicio: 400 V
Frecuencia: 50 Hz
Intensidad nominal: 13,59 A
Características especiales del motor: Eex
Longitud (tipo) del cable: 10 m
Grado de protección: IP 68
Peso: 177 kg
Incluye conexión de descarga para acoplamiento automático de las bombas, con salida acodada a tubería, espárragos de anclaje y soportes superiores de tubo guía AFP 1.
Módulo CA462 para supervisión de electrodos de temperatura (ptc-bimetal) y humedad (electrodo di) de bombas.
Pilotos led, 2 salidas NC, Alarma temperatura y humedad, salida NC bloqueo bomba. Alimentación 110-230 vac

| Código | Ud | Descripción | Rendimiento | Precio | Importe |
|---|---|---|---|---|---|
| $EQSANRO06 | Ud | Bomba Centrífuga Sumergible Q= 95 m³/h a 10m.c.a. (material; 03/11/2020) | 1 | 4804 | 4804.00 |
| %MONTK6 | h | Transporte y Montaje | 4 % | 4804.00 | 192.16 |
| %PRUEBK2 | tS | Puesta en Marcha y Pruebas Funcionamiento | 2 % | 4996.16 | 99.92 |
|  |  | Total |  |  | 5096.08 |

| Medición | Uds. | Parcial |
|---|---|---|
| Pozo de vaciado + recepción de fosas |  |  |
| en servicio | 1 | 1.00 |
| en reserva | 1 | 1.00 |
| Total |  | 2 |

**MPI0MEMB** Ud Manometro Indicador con Membrana Separadora
1 Ud × 75.71 (80.25 con costes indirectos) = 80.25

| Medición | Uds. | Parcial |
|---|---|---|
| en el colector | 1 | 1.00 |
| Total |  | 1 |

**TBTI0150.2.0** M Tubería de Acero Inoxidable AISI 316L DN 150 e=2.0mm
14 M × 98.65 (104.57 con costes indirectos) = 1463.98

| Medición | Uds. | Largo | Parcial |
|---|---|---|---|
| impulsiones unitarias | 2 | 7 | 14.00 |
| Total |  |  | 14 |

**VRB00150** Ud Válvula de Retención de Bola DN 150
2 Ud × 213.22 (226.01 con costes indirectos) = 452.02
Válvula de retencion de bola.
Marca: BELGICAST o equivalente
Modelo: Retención tipo bola. BV-05-38B
Diámetro (DN): 150 mm
Presión (PN): 10
Materiales:
Cuerpo y tapa: Fundición nodular GGG-40.
Bola: Resina fenólica.
Tornillería: Acero inoxidable AISI 316.
Junta de tapa: Nitrilo.
Acabados: Pintura industrial ALKYD INT./EXT.

| Código | Ud | Descripción | Rendimiento | Precio | Importe |
|---|---|---|---|---|---|
| $VRB00150 | Ud | Válvula de Retención de Bola DN 150 (material; 11/11/2020) | 1 | 201 | 201.00 |
| %MONTK6 | h | Transporte y Montaje | 4 % | 201.00 | 8.04 |
| %PRUEBK2 | tS | Puesta en Marcha y Pruebas Funcionamiento | 2 % | 209.04 | 4.18 |
|  |  | Total |  |  | 213.22 |

| Medición | Uds. | Parcial |
|---|---|---|
| impulsiones | 2 | 2.00 |
| Total |  | 2 |

**P6VC.150.16** ud Válvula compuerta ø 150 mm, 16 atm, instalada
2 ud × 285.29 (302.41 con costes indirectos) = 604.82

| Medición | Uds. | Largo | Parcial |
|---|---|---|---|
| impulsión individual | 2 | 1 | 2.00 |
| Total |  |  | 2 |

**P6CD.150.16** ud Carrete desmontaje DN150PN16
2 ud × 146.18 (154.95 con costes indirectos) = 309.90

| Medición | Uds. | Largo | Parcial |
|---|---|---|---|
| impulsión individual | 2 | 1 | 2.00 |
| Total |  |  | 2 |

**P6VC.200.16** Ud Válvula compuerta ø 200 mm, 16 atm, instalada (23/03/2017)
1 Ud × 528.96 (560.7 con costes indirectos) = 560.70
Válvula de Compuerta DN 200 mm
Servicio:: Aislamiento de conducciones
Características:
Marca: BELGICAST o equivalente.
Modelo: BV-05-47, M. corto F4
Diámetro (DN): 200 mm.
Presión (PN): 10/16.
Cierre elástico.
Materiales:
Cuerpo y tapa: Fundición nodular GGG-50.
Compuerta: Fundición nodular GGG-50 con recubrimiento de caucho vulcanizado.
Eje: Acero inoxidable AISI-420.
Volante: Fundición nodular GGG-50.
Tornillería: Acero inoxidable AISI 316.
Acabados:
Recubrimiento anticorrosivo interior y exterior con polvo de poliamida epoxy aplicado electrostáticamente (RAL.6.002).

| Código | Ud | Descripción | Rendimiento | Precio | Importe |
|---|---|---|---|---|---|
| MAO-001 | h | Cuadrilla "A" | 1 | 42 | 42.00 |
| MAQ-001A | h | Camión grúa- pluma corto | 0.1 | 26.27 | 2.63 |
| MAT6VC200.16 | ud | Válvula compuerta ø200 mm, 16 atm (pie obra) (material; 28/05/2020) | 1 | 484.33 | 484.33 |
|  |  | Total |  |  | 528.96 |

| Medición | Uds. | Parcial |
|---|---|---|
| Colector común | 1 | 1.00 |
| Total |  | 1 |

**P6CD.200.16** ud Carrete desmontaje DN200 PN16
1 ud × 176.13 (186.7 con costes indirectos) = 186.70

| Medición | Uds. | Parcial |
|---|---|---|
| Colector común | 1 | 1.00 |
| Total |  | 1 |

**TBTI0300.3.2** M Tubería de Acero Inoxidable AISI 316L DN 300 e=3.2mm (18/11/2011)
20 M × 294.05 (311.69 con costes indirectos) = 6233.80
Tubería de acero inoxidable de diámetro DN 300 mm.
Construcción: Mediante soldadura.
Espesor: 3,2 mm.
Material: Acero inoxidable AISI - 316/316 L.
Material accesorios: Acero inoxidable AISI - 316/316 L.
Norma: Milimétricos
Acabado: Decapado.
Incluso p.p. de uniones, piezas especiales y anclajes.

| Código | Ud | Descripción | Rendimiento | Precio | Importe |
|---|---|---|---|---|---|
| $TBTI0300 | m | Tubería de Acero Inoxidable AISI 316L DN 300 e=3mm | 1 | 271.88 | 271.880 |
| %P.P.PIEZ5 | % | P.P. tuberías de conexión y piezas especiales | 5 % | 271.880 | 13.594 |
| %MONT-3 VAR | % | Montaje y pruebas-3% | 3 % | 285.474 | 8.564 |
|  |  | Total |  |  | 294.05 |

| Medición | Uds. | Largo | Parcial |
|---|---|---|---|
| De pozo de Vaciado platafora superior | 1 | 20 | 20.00 |
| Total |  |  | 20 |

**TRAMPACCD** Ud Trampilla doble acceso a bombas
2 Ud × 532.32 (564.26 con costes indirectos) = 1128.52

| Medición | Uds. | Parcial |
|---|---|---|
| a bombas | 1 | 1.00 |
| a agitador | 1 | 1.00 |
| Total |  | 2 |

**PUNTLIMPIND** Ud Toma de agua para limpieza
1 Ud × 129.42 (137.19 con costes indirectos) = 137.19

| Medición | Uds. | Parcial |
|---|---|---|
| coelctor impulsión | 1 | 1.00 |
| Total |  | 1 |

**CVSOKILOS** Kg Kilos de Acero en Soportes
50 Kg × 2.34 (2.48 con costes indirectos) = 124.00

#### A2.02.03 Pretratamiento (20/10/2000)
Importe: 413020.02

##### A2.02.03.01 Arqueta recepción pretratamiento (25/01/2008)
Importe: 25715.24

**TBTI0100.2.0** M Tubería de Acero Inoxidable AISI 316L DN 100 e=2.0mm
6 M × 66.62 (70.62 con costes indirectos) = 423.72

| Medición | Uds. | Largo | Parcial |
|---|---|---|---|
| Visto Carteya | 1 | 6 | 6.00 |
| Total |  |  | 6 |

**TBTI0450.4.0** M Tubería de Acero Inoxidable AISI 316L DN 450 e=4.0 mm
6 M × 586.79 (622 con costes indirectos) = 3732.00

| Medición | Uds. | Largo | Parcial |
|---|---|---|---|
| Visto San Roque | 1 | 6 | 6.00 |
| Total |  |  | 6 |

**TBTI0600.5.6** M Tubería de Acero Inoxidable AISI 316L DN 600 e=5.6mm
6 M × 1096.31 (1162.09 con costes indirectos) = 6972.54

| Medición | Uds. | Largo | Parcial |
|---|---|---|---|
| Visto Guadacorte | 1 | 6 | 6.00 |
| Total |  |  | 6 |

**P6VC.100.16** ud Válvula compuerta ø 100 mm, 16 atm, instalada
1 ud × 155.78 (165.13 con costes indirectos) = 165.13

| Medición | Uds. | Parcial |
|---|---|---|
| de Carteya | 1 | 1.00 |
| Total |  | 1 |

**P6VC.450.16** ud Válvula compuerta ø 450 mm, 16 atm, instalada
1 ud × 3743.06 (3967.64 con costes indirectos) = 3967.64

| Medición | Uds. | Parcial |
|---|---|---|
| de SAn Roque | 1 | 1.00 |
| Total |  | 1 |

**P6VC.600.16** ud Válvula compuerta ø 600 mm, 16 atm, instalada
1 ud × 9792.27 (10379.81 con costes indirectos) = 10379.81

| Medición | Uds. | Parcial |
|---|---|---|
| de Guadacorte | 1 | 1.00 |
| Total |  | 1 |

**CVSOKILOS** Kg Kilos de Acero en Soportes
30 Kg × 2.34 (2.48 con costes indirectos) = 74.40

##### A2.02.03.02 Tamizado (25/01/2008)
Importe: 109016.4

**EQSANRO08** Ud Compuerta canal motorizada de 1,6 m de ancho
4 Ud × 7266.48 (7702.47 con costes indirectos) = 30809.88
Compuerta automática de canal 2 x 1,5.
Marca: Filtramassa o equivalente
Servicio: Aislamiento canales de tamizado
Equipo: Compuerta de canal
Tipo: Marco hasta arriba
Ancho hueco o canal (m) 1,6
Altura tablero (m): 1,5
Altura máxima agua (m) 1,31
Altura Piso maniobra (m) 2,01
Altura accionamiento: 2,81
Nº de cierres 3
Espesor del tablero (cm) 0,5
Nº de husillos: 2
Ø husillo seleccionado: 30
Accionamiento: Servomotor todo/nada
Accionamiento escogido: CK120.Potencia 0,37 Kw.Tmax=12 DaN.m
Materiales:
Marco: AISI-316
Tablero: AISI-316
Cierre: Simple NBR
Husillo: AISI-316

| Código | Ud | Descripción | Rendimiento | Precio | Importe |
|---|---|---|---|---|---|
| $EQSANRO08 | Ud | Compuerta canal motorizada de 1,6 m de ancho y 2,00 m de altura (material) | 1 | 6850 | 6850.00 |
| %MONTK6 | h | Transporte y Montaje | 4 % | 6850.00 | 274.00 |
| %PRUEBK2 | tS | Puesta en Marcha y Pruebas Funcionamiento | 2 % | 7124.00 | 142.48 |
|  |  | Total |  |  | 7266.48 |

*Pliego de condiciones*
10/2005

| Medición | Uds. | Parcial |
|---|---|---|
| Entrada canal | 2 | 2.00 |
| Salida canal | 2 | 2.00 |
| Total |  | 4 |

**TAMIZESC14** UD Tamiz Escalera Q= 4.512 m³/h Luz: 3 mm AISI-316
2 UD × 30232.8 (32046.77 con costes indirectos) = 64093.54
Tamiz de escalera ABS, DS 21x130x3mm AISI-316
Marca: Sulzer o equivalents
Modelo: MEVA DS 21x130x3mm
Capacidad 4512 m3/h,
Luz de paso: 3 mm
Altura de descarga útil de los sólidos 2070 mm.
Potencia Motor 3 kW
Revoluciones grupo reductor 1400 a 13 rpm.
Materiales
Bastidor: Acero inoxidable AISI 316L de 4 mm de espesor,
Patas y soportes: Plancha doblada de 4 mm de espesor, láminas en acero inoxidable AISI 316L de 3 mm de espesor y tapas en acero inoxidable AISI 316L de 1.5 mm de espesor.
Incluye patas de montaje, caja de conexiones IP55 y protección contra sobrecarga mecánica

| Código | Ud | Descripción | Rendimiento | Precio | Importe |
|---|---|---|---|---|---|
| $TAMIZESC14 | Ud | Tamiz escalera DS21 x 130 x3 (material) | 1 | 28500 | 28500.00 |
| %MONTK6 | h | Transporte y Montaje | 4 % | 28500.00 | 1140.00 |
| %PRUEBK2 | tS | Puesta en Marcha y Pruebas Funcionamiento | 2 % | 29640.00 | 592.80 |
|  |  | Total |  |  | 30232.8 |

**TORNCOM6** Ud Tornillo transportador compactador Q= 1-2 m³/h l:6 m
1 Ud × 8963.76 (9501.59 con costes indirectos) = 9501.59
Tornillo compactador, de la siguientes características
Conjunto de tornillo transportador y prensa de lavado
Capacidad: 1-2 m3/h
% secado: 15-30 %
Dimensiones
Longitud total 6500 mm
Cuna y tapa 2.5 mm
Inclinación 0 °
Tornillo Ø A170/185-40x20 mm
Recubrimiento interior 8 mm
Chapa de perfil triangular 2 mm
Tubo de drenaje 76 mm
Entrada: 3 piezas verticales, incluida pieza soldada 100 mm de altura. Salida: 1 pieza vertical
Material
Cuna y tapas EN 1.44404 (AISI 316)
Recubrimiento interior HDPE
Sinfín Acero especial
Patas de apoyo EN 1.44404 (AISI 316)
Unidad de accionamiento y electricidad
Motor en posición de empuje, reductor tipo Nord 1,1kW/16 rpm, 3x400V 50 Hz Clase de aislamiento F, clase de protección IP 55
Accesorios
3 pares de piezas ajustables como soportes, ajustables. 2 pares de patas de apoyo H=500mm

| Código | Ud | Descripción | Rendimiento | Precio | Importe |
|---|---|---|---|---|---|
| $TORNCOM6 | Ud | Tornillo transportador compactador Q= 1-2 m³/h l: 6 m (material) | 1 | 8450 | 8450.00 |
| %MONTK6 | h | Transporte y Montaje | 4 % | 8450.00 | 338.00 |
| %PRUEBK2 | tS | Puesta en Marcha y Pruebas Funcionamiento | 2 % | 8788.00 | 175.76 |
|  |  | Total |  |  | 8963.76 |

| Medición | Uds. | Parcial |
|---|---|---|
| recogida residuos tamices | 1 | 1.00 |
| Total |  | 1 |

**P6CONT10** Ud Contenedor metálico 10 m3. (07/05/2020)
2 Ud × 1584.41 (1679.47 con costes indirectos) = 3358.94
Contenedor para recogida de residuos. Capacidad: 10 m3. Dotado de tapas abatibles. Material: metálico de chapa de acero (S275 JR) con refuerzos en perfiles laminados. Unidad totalmente instalada s/ especificaciones técnicas.

| Código | Ud | Descripción | Rendimiento | Precio | Importe |
|---|---|---|---|---|---|
| $CONT10 | Ud | Contenedor 10m3+tapa (material; 07/05/2020) | 1 | 1493.6 | 1493.60 |
| %MONTK6 | h | Transporte y Montaje | 4 % | 1493.60 | 59.74 |
| %PRUEBK2 | tS | Puesta en Marcha y Pruebas Funcionamiento | 2 % | 1553.34 | 31.07 |
|  |  | Total |  |  | 1584.41 |

| Medición | Uds. | Parcial |
|---|---|---|
| En uso | 1 | 1.00 |
| Reserva | 1 | 1.00 |
| Total |  | 2 |

**P6PM100INX** ud Carrete pasamuros 100 mm AISI 316 brida-brida
2 ud × 91.58 (97.07 con costes indirectos) = 194.14

| Medición | Uds. | Parcial |
|---|---|---|
| Vaciado canales tamizado | 2 | 2.00 |
| Total |  | 2 |

**TBTI0100.2.0** M Tubería de Acero Inoxidable AISI 316L DN 100 e=2.0mm
7.5 M × 66.62 (70.62 con costes indirectos) = 529.65

| Medición | Uds. | Largo | Parcial |
|---|---|---|---|
| Vaciado canales tamizado | 1 | 5 | 5.00 |
|  | 1 | 2.5 | 2.50 |
| Total |  |  | 7.5 |

**P6VC.100.16** ud Válvula compuerta ø 100 mm, 16 atm, instalada
2 ud × 155.78 (165.13 con costes indirectos) = 330.26

| Medición | Uds. | Parcial |
|---|---|---|
| Vaciado canales tamizado | 2 | 2.00 |
| Total |  | 2 |

**CVSOKILOS** Kg Kilos de Acero en Soportes
80 Kg × 2.34 (2.48 con costes indirectos) = 198.40

##### A2.02.03.03 Desarenado-desengrasado (20/10/2000)
Importe: 228750.43

###### A2.02.03.03.1 Desarenador-desengrasador (18/11/2011)
Importe: 92171.5

**EQ12331_1** Ud Puente desarenador 4,1 x 19,4 m
2 Ud × 16808.38 (17816.88 con costes indirectos) = 35633.76
Puente móvil para canal desarenador de las siguientes características
Marca: Filtramassa o Equivalente
Dimensiones del tanque
Longitud entre apoyos: 4.1m
Longitud de barrido: 19.4 m
Profundidad del tanque: 4 m
Pasarela móvil construida con perfiles A42b/ST-37, con barandilla de protección en tubo 1 ¼”, quitamiedos y rodapié, provista de 1 acceso.
Piso de TRAMEX galvanizado desmontable.
Grupo motriz de accionamiento de 0,25 Kw., mediante motorreductor eje hueco. Ataque simultáneo a ruedas motrices.
Grupo de elevación de rasquetas de flotantes de 0,18 Kw
Rasqueta(s) de flotantes, con labio de NBR.
2 carros de deslizamiento (1 en cada extremo de la pasarela), con rodamientos
Carriles de deslizamiento del desarenador
Grapas de fijación de carriles
Cuadro eléctrico montado sobre el desarenador
Guirnalda de alimentación eléctrica con carros de arrastre en aluminio y perfil Guía en acero galvanizado.
Materiales
Estructuras Perfiles laminados A42b
Piso del puente Tipo TRAMEX. Galvanizado.
Acabado:
Partes sumergidas AISI-316L
Partes no sumergidas Galvanizado en caliente.

| Código | Ud | Descripción | Rendimiento | Precio | Importe |
|---|---|---|---|---|---|
| $EQ12331_1 | Ud | Puente desarenador 4,1 x19,4 (material) | 1 | 15845 | 15845.00 |
| %MONTK6 | h | Transporte y Montaje | 4 % | 15845.00 | 633.80 |
| %PRUEBK2 | tS | Puesta en Marcha y Pruebas Funcionamiento | 2 % | 16478.80 | 329.58 |
|  |  | Total |  |  | 16808.38 |

**EQ12331_2** m M. de vertedero AISI 316 3 mm
8.2 m × 55.16 (58.47 con costes indirectos) = 479.45
M.l. de chapa vertedero de las siguientes características:
- Servicio: Coronación de vertederos de obra civil
- Material: AISI-316L
- Anchura: 250 mm
- Espesor: 3 mm
- Incluyendo: Soportes

| Código | Ud | Descripción | Rendimiento | Precio | Importe |
|---|---|---|---|---|---|
| $EQ12331_2 | M | Vertedero AIS 316 (material) | 1 | 52 | 52.00 |
| %MONTK6 | h | Transporte y Montaje | 4 % | 52.00 | 2.08 |
| %PRUEBK2 | tS | Puesta en Marcha y Pruebas Funcionamiento | 2 % | 54.08 | 1.08 |
|  |  | Total |  |  | 55.16 |

| Medición | Uds. | Largo | Parcial |
|---|---|---|---|
|  | 2 | 4.1 | 8.20 |
| Total |  |  | 8.2 |

**EQ12331_3** Ud Compuerta mural eléctrica 1200x1500 AISI-316
2 Ud × 7374.68 (7817.16 con costes indirectos) = 15634.32
Compuerta automática mural 1,2 x 1,5.
Marca: Filtramassa o equivalente
Servicio: Aislamiento entrada desarenadores
Equipo: Compuerta mural
Tipo: Con torreta
Ancho hueco o canal (m) 1,2
Altura tablero (m): 1,5
Altura máxima agua (m) 1,6
Altura Piso maniobra (m) 2,01
Altura accionamiento: 2,81
Nº de cierres 4
Espesor del tablero (cm) 0,5
Nº de husillos: 1
Ø husillo seleccionado: 30
Accionamiento: Servomotor todo/nada
Accionamiento escogido: CK60. Potencia 0,18 Kw. Tmax. 6 DaN.m.
Materiales:
Marco: AISI-316
Tablero: AISI-316
Cierre: Simple NBR
Husillo: AISI-316

| Código | Ud | Descripción | Rendimiento | Precio | Importe |
|---|---|---|---|---|---|
| $EQ12331_3 | Ud | Compuerta Mural Electrica 1200x1500 (material) | 1 | 6952 | 6952.00 |
| %MONTK6 | h | Transporte y Montaje | 4 % | 6952.00 | 278.08 |
| %PRUEBK2 | tS | Puesta en Marcha y Pruebas Funcionamiento | 2 % | 7230.08 | 144.60 |
|  |  | Total |  |  | 7374.68 |

| Medición | Uds. | Parcial |
|---|---|---|
| Aislamiento entrada desarenadores | 2 | 2.00 |
| Total |  | 2 |

**EQSANRO09A** ud Compuerta Canal Neumática 0,85 x 0,50 m
2 ud × 1931.72 (2047.62 con costes indirectos) = 4095.24
Compuerta canal accionamiento neumático.
Servicio: Aislamiento de circuitos con altura de agua inferior a la altura de compuerta.
Características:
Tipo: Manual de estanqueidad a tres lados.
Marca: FILTRAMAS o equivalente
Dimensiones:
Ancho (mm): 300
Altura tablero (mm): 500
Altura L agua (mm): 350
Altura piso maniobra (mm): 900
Altura accionamiento (mm): 1400
Espesor del tablero (mm): 5
Nº de husillos: 1, ascendente con protector
Diámetro Husillo (mm): 30
Accionamiento: Neumático doble efecto
Accionamiento auxiliar: Volante y Husillo
Materiales:
Marco Guía: Acero Inoxidable AISI-316
Chapa tablero: Acero Inoxidable AISI-316
Perfiles de cierre: Simple NBR
Husillo: Acero Inoxidable AISI-316

| Código | Ud | Descripción | Rendimiento | Precio | Importe |
|---|---|---|---|---|---|
| $EQSNRO09 | ud | Compuerta Canal Neumática 0.5 x 0,3 m (material) | 1 | 1821 | 1821.00 |
| %MONTK6 | h | Transporte y Montaje | 4 % | 1821.00 | 72.84 |
| %PRUEBK2 | tS | Puesta en Marcha y Pruebas Funcionamiento | 2 % | 1893.84 | 37.88 |
|  |  | Total |  |  | 1931.72 |

| Medición | Uds. | Parcial |
|---|---|---|
| Salida Grasas | 2 | 2.00 |
| Total |  | 2 |

**P6PM150INX** ud Carrete pasamuros 150mm AIS I316 brida-brida
2 ud × 165.91 (175.86 con costes indirectos) = 351.72

| Medición | Uds. | Parcial |
|---|---|---|
| Vaciado desarenado | 2 | 2.00 |
| Total |  | 2 |

**TBTI0150.2.0** M Tubería de Acero Inoxidable AISI 316L DN 150 e=2.0mm
17 M × 98.65 (104.57 con costes indirectos) = 1777.69

| Medición | Uds. | Largo | Parcial |
|---|---|---|---|
| Vaciado desarenado | 1 | 7 | 7.00 |
|  | 1 | 10 | 10.00 |
| Total |  |  | 17 |

**EQ12331_4** Ud Cubierta desarenador 19,4x4,1 m interior
2 Ud × 15752.88 (16698.05 con costes indirectos) = 33396.10
Cubierta de fuelles cortina para desarenadores desengrasadores, permitiendo el desplazamiento del puente de translación
Superficie interior del desarenador desengrasador a cubrir: 19,4 x 4,1 m
Características:
Tela GAMMA-2 (doble capa de PVC), color a decidir
4 fuelles
Pliegues encolados y cosidos
Marcos de aluminio de 5 mm para su fijación
Rodillos de deslizamiento laterales de los puentes realizados en acero inoxidable
AISI 316 y poliamida
Soportes en acero inoxidable 316 para fijación de los marcos en los extremos
Toda la tornillería en acero inoxidable 316
Incluyendo accesorios necesarios para su fijación e instalación.

| Código | Ud | Descripción | Rendimiento | Precio | Importe |
|---|---|---|---|---|---|
| $EQ12331_4 | Ud | Cubierta desarenador 19,4x4,1 m interior (material) | 1 | 14850 | 14850.00 |
| %MONTK6 | h | Transporte y Montaje | 4 % | 14850.00 | 594.00 |
| %PRUEBK2 | tS | Puesta en Marcha y Pruebas Funcionamiento | 2 % | 15444.00 | 308.88 |
|  |  | Total |  |  | 15752.88 |

| Medición | Uds. | Parcial |
|---|---|---|
| una por canal deasren | 2 | 2.00 |
| Total |  | 2 |

**P6VC.150.16** ud Válvula compuerta ø 150 mm, 16 atm, instalada
2 ud × 285.29 (302.41 con costes indirectos) = 604.82

| Medición | Uds. | Parcial |
|---|---|---|
| Vaciado desarenado | 2 | 2.00 |
| Total |  | 2 |

**CVSOKILOS** Kg Kilos de Acero en Soportes
80 Kg × 2.34 (2.48 con costes indirectos) = 198.40

###### A2.02.03.03.2 Aireación en desarenador
Importe: 35029.76

**EQSANRO10** Ud Turbinas desarenado/desengrasado Aeroflo 1,5 kw
8 Ud × 4084.08 (4329.12 con costes indirectos) = 34632.96
Aireador sumergido de las siguientes características:
Marca: Teqma o equivante
Modelo: Aeroflo F211
Datos de Diseño:
Longitud Útil desarenador: 19,4 m
Anchura total desarenador: 3,9 m
Anchura zona de flotación: 2,5 m
Anchura zona de extracción: 1,4 m
Profundidad del desarenador: 4,2 m
Motor de accionamiento:
Motor P=1,1 kW, P. Absorbida=1,5 kW máx. 4x400 V, TRI/50 Hz o (opcional) 60 Hz. IP 68 Clase F.
Carter del motor de fundición GG25 o (opcional) INOX. Peso= 44 kg.
Cámara de aire:
De fundición GG25, con racor 2”.
Cable de alimentación con sección de 7 x 1,5 mm2.
Doble turbina:
Producción/difusión de burbujas + Decantación. Material INOX 316L, Ø 147 mm, 6 alas.
Opcional: - Turbina anticolmatación.
Tubo de aspiración:
Por encima del nivel del agua. Ø 60 mm.
Acoplado a la cámara de aire.
Máxima altura de instalación: 1.000 m.
Recubrimiento:
Compatible con categoría de ambiente C5 según norma UNE EN ISO 14713
Capa de pintura RAL5009
Soporte de extracción rápida:
Este soporte permite la extracción y recolocación del equipo desde el puente desarenador, sin necesidad de vaciar el pretratamiento. El mantenimiento de los equipos se puede realizar directamente desde el puente desarenador sin vaciar el pretratamiento, sin paradas.
El soporte consta de:
Tubo de aspiración de aire Ø ext. 60 mm con roscado 2” a un extremo INOX 304L
Cadena para sustentar los equipos. Material INOX 316L.
Manilla. Material INOX 316L.
Incluso transporte a obra totalmente instalado

| Código | Ud | Descripción | Rendimiento | Precio | Importe |
|---|---|---|---|---|---|
| $EQSANRO10 | Ud | Turbinas desarenado/desengrasado Aeroflo (material) | 1 | 3850 | 3850.00 |
| %MONTK6 | h | Transporte y Montaje | 4 % | 3850.00 | 154.00 |
| %PRUEBK2 | tS | Puesta en Marcha y Pruebas Funcionamiento | 2 % | 4004.00 | 80.08 |
|  |  | Total |  |  | 4084.08 |

| Medición | Uds. | Largo | Parcial |
|---|---|---|---|
| Aireadores | 2 | 4 | 8.00 |
| Total |  |  | 8 |

**CVSOKILOS** Kg Kilos de Acero en Soportes
160 Kg × 2.34 (2.48 con costes indirectos) = 396.80

| Medición | Uds. | Largo | Parcial |
|---|---|---|---|
|  | 8 | 20 | 160.00 |
| Total |  |  | 160 |

###### A2.02.03.03.3 Extracción y separación de arena (18/11/2011)
Importe: 75848.02

**EQ12333_1** Ud Bomba Arenas 91 m3/h a 2 mca
3 Ud × 7266.48 (7702.47 con costes indirectos) = 23107.41
Bomba de arenas Q= 91 m³/h a 2 m.c.a.
Marca: EGGER TURO o equivalente
Modelo: T51-100 SOLB3B2
Características:
Tipo rodete: Vortex desplazado
Longitud bomba: 770 mm
Nivel mínimo arranque: 490 mm
Líquido: Arena + Agua
Peso específico (Kg/dm³): 1
Temperatura: Ambiente
Caudal: 91 m³/h
Altura: 2 m.c.a.
Rendimiento: 30 %
Potencia absorbida: 2,2 kW
Velocidad de giro: 1000 r.p.m.
Potencia motor: 4,0 kW
DN aspiración: 125 mm
DN impulsión: 100 mm
Paso libre: 100 mm
Materiales:
Cuerpo: GG 25
Tabla cuerpo: Acero
Rodete: HG 15.3
Anillo desgaste: No tiene
Eje: Ck 45
Cojinete inferior: No tiene
Estanqueidad: No tiene

| Código | Ud | Descripción | Rendimiento | Precio | Importe |
|---|---|---|---|---|---|
| $EQ12333_1 | Ud | Bomba Arenas 91 m3/h a 2 mca (material) | 1 | 6850 | 6850.00 |
| %MONTK6 | h | Transporte y Montaje | 4 % | 6850.00 | 274.00 |
| %PRUEBK2 | tS | Puesta en Marcha y Pruebas Funcionamiento | 2 % | 7124.00 | 142.48 |
|  |  | Total |  |  | 7266.48 |

**TBTI0125.2** M Tubería de Acero Inoxidable AISI 316L DN 125 e=2.0mm (18/11/2011)
8 M × 82.64 (87.6 con costes indirectos) = 700.80
Tubería de acero inoxidable de diámetro DN 125 mm.
Construcción: Mediante soldadura.
Espesor: 3,4 mm.
Material: Acero inoxidable AISI - 316/316 L.
Material accesorios: Acero inoxidable AISI - 316/316 L.
Norma: Schedule 10 S
Acabado: Decapado.
Incluso p.p. de uniones, piezas especiales y anclajes.

| Código | Ud | Descripción | Rendimiento | Precio | Importe |
|---|---|---|---|---|---|
| $TBTI0125.2 | m | Tuberia de Acero Inoxidable AISI 316L DN 125 e= 2.0mm (material; 11/11/2020) | 1 | 76.41 | 76.41 |
| %P.P.PIEZ5 | % | P.P. tuberías de conexión y piezas especiales | 5 % | 76.41 | 3.82 |
| %MONT-3 VAR | % | Montaje y pruebas-3% | 3 % | 80.23 | 2.41 |
|  |  | Total |  |  | 82.64 |

| Medición | Uds. | Largo | Parcial |
|---|---|---|---|
| Aspiración bomba arenas | 2 | 4 | 8.00 |
| Total |  |  | 8 |

**TBTI0150.2.0** M Tubería de Acero Inoxidable AISI 316L DN 150 e=2.0mm
11 M × 98.65 (104.57 con costes indirectos) = 1150.27

| Medición | Uds. | Largo | Parcial |
|---|---|---|---|
| Impulsión bomba arenas | 2 | 5.5 | 11.00 |
| Total |  |  | 11 |

**TBTI0250.3.0** M Tubería de Acero Inoxidable AISI 316L DN 250 e=3.0mm
23 M × 245.99 (260.75 con costes indirectos) = 5997.25

| Medición | Uds. | Largo | Parcial |
|---|---|---|---|
| a lavador de arenas | 1 | 11 | 11.00 |
|  | 1 | 9 | 9.00 |
|  | 1 | 3 | 3.00 |
| Total |  |  | 23 |

**P6PM250INX** ud Carrete pasamuros 250mm AISI 316 brida-brida
1 ud × 204.84 (217.13 con costes indirectos) = 217.13

| Medición | Uds. | Parcial |
|---|---|---|
| Salida canal arena | 1 | 1.00 |
| Total |  | 1 |

**P6VC.250.16** Ud Válvula compuerta ø 250 mm, 16 atm, instalada
1 Ud × 657.29 (696.73 con costes indirectos) = 696.73

| Medición | Uds. | Parcial |
|---|---|---|
| Entrada lavador | 1 | 1.00 |
| Total |  | 1 |

**EQSANRO05** Ud Lavador de arenas 100 m3/h
1 Ud × 38967.43 (41305.48 con costes indirectos) = 41305.48

**P6TUBPE110.10** m Tubería de PE100 DN110 PN10
6 m × 6.33 (6.71 con costes indirectos) = 40.26

| Medición | Uds. | Largo | Parcial |
|---|---|---|---|
| Vaciado | 1 | 3 | 3.00 |
| Salida Mo | 1 | 3 | 3.00 |
| Total |  |  | 6 |

**P6TUBPE160.16** m Tubería de PE100 DN160PN16
10 m × 17.67 (18.73 con costes indirectos) = 187.30

| Medición | Uds. | Largo | Parcial |
|---|---|---|---|
| Agua de lavado a clasificador arenas | 1 | 10 | 10.00 |
| Total |  |  | 10 |

**P6TUBPE200.10** m Tubería de PE100 DN200PN10
3 m × 31.53 (33.42 con costes indirectos) = 100.26

| Medición | Uds. | Largo | Parcial |
|---|---|---|---|
| rebose Lavador | 1 | 3 | 3.00 |
| Total |  |  | 3 |

**P6TUBPE250.16** m Tubería de PE100 DN250PN16
12 m × 38.38 (40.68 con costes indirectos) = 488.16

| Medición | Uds. | Largo | Parcial |
|---|---|---|---|
| a arqueta red vaciados | 1 | 12 | 12.00 |
| Total |  |  | 12 |

**VBF00100** UD Válvula DN 100 bola forjada
1 UD × 600.59 (636.63 con costes indirectos) = 636.63

| Medición | Uds. | Parcial |
|---|---|---|
| vaciado | 1 | 1.00 |
| Total |  | 1 |

**P6CONT6** Ud Contenedor metálico 6 m3.
1 Ud × 904.86 (959.15 con costes indirectos) = 959.15

**PUNTLIMPIND** Ud Toma de agua para limpieza
1 Ud × 129.42 (137.19 con costes indirectos) = 137.19

| Medición | Uds. | Parcial |
|---|---|---|
| Lavador de arenas | 1 | 1.00 |
| Total |  | 1 |

**CVSOKILOS** Kg Kilos de Acero en Soportes
50 Kg × 2.34 (2.48 con costes indirectos) = 124.00

###### A2.02.03.03.4 Extracción y separación de flotantes (20/10/2000)
Importe: 25701.15
Partida conexión neumatica a aire de servicio.
Conexión de las compuertas neumaticas y válcula PIC con la red de aire de servicio.

**TBTI0150.2.0** M Tubería de Acero Inoxidable AISI 316L DN 150 e=2.0mm
22.5 M × 98.65 (104.57 con costes indirectos) = 2352.83

| Medición | Uds. | Largo | Parcial |
|---|---|---|---|
| Salida canal de grasas | 1 | 5.5 | 5.50 |
|  | 1 | 13 | 13.00 |
|  | 1 | 4 | 4.00 |
| Total |  |  | 22.5 |

**EQ12334_1** Ud Concentrador de grasas Q= 45 m³/h
1 Ud × 17874.48 (18946.95 con costes indirectos) = 18946.95
Unidad de mecanismo concentrador de grasas modelo CG-45
Dimensiones de la cuba:
Caudal nominal de diseño (m3/h) 45 m3/h
Velocidad ascensional de diseño (mm/s): 2 mm/s
Ancho útil (mm): 1500 mm
Longitud total (mm): 5530 mm
Altura total (mm): 2190 mm
Accionamiento:
Potencia motor (Kw): 0,25 Kw
Tensión/Frecuencia (V/Hz): 220/380 V- 50 Hz
Protección: IP-55
Aislamiento: Clase F
Velocidad de giro (rpm): 1.450 rpm.
Tipo de reductor: Doble sinfín corona
Velocidad en eje lento (rpm): 2,7 rpm
Sistema de arrastre:
Tipo: Cadenas y rasquetas
Nº de coronas motrices: 2
Nº de coronas conducidas: 4
Cadena utilizada: Transportadora tipo ROTARY paso 63,5
Nº de rasquetas: 8
Materiales / Acabado:
Depósito: AISI-316
Cadenas de transporte: Resina acetal y ejes inox. 316
Coronas motrices: Poliamida
Soportes de rasquetas: AISI-316

| Código | Ud | Descripción | Rendimiento | Precio | Importe |
|---|---|---|---|---|---|
| $EQ12334_1 | Ud | Concentrador de grasas Q= 4 m³/h con cuba metálica (material) | 1 | 16850 | 16850.00 |
| %MONTK6 | h | Transporte y Montaje | 4 % | 16850.00 | 674.00 |
| %PRUEBK2 | tS | Puesta en Marcha y Pruebas Funcionamiento | 2 % | 17524.00 | 350.48 |
|  |  | Total |  |  | 17874.48 |

**TRCMCOD03.G** Ud Contenedor metálico para grasas 3,0 m³ (17/10/2007)
1 Ud × 1064.65 (1128.53 con costes indirectos) = 1128.53
Contenedor metálico para grasas 3,0 m³
Marca: CODESA o equivalente
Características:
Contenedor de forma tronco piramidal monocasco autoportante,
preparado para trabajar o manipular con equipos elevadores de
cadena.
Parte superior cerrada con apertura mediante tapa abisagrada, de 500*500 mm
Dimensiones:
Longitud de base: 1.700 mm
Longitud de boca: 3.000 mm
Altura: 950 mm
Ancho en la base: 1.250 mm
Ancho en la boca: 1.400 mm
Principios de construcción:
Construido en chapa de acero, con su correspondiente refuerzo
estructural en todo el contorno superior en ULF > 200 x 70 x 7, a
lo largo de la parte longitudinal de la parte superior, unido entre sí
con dos ALF> 200 x 160 x 6 instalados en las partes de volteo,
unidos a la vez con 4 cantoneras de ángulo en cada esquina del
contenedor, para evitar deformaciones.
Pintura y acabado:
Previo decapado general a 200 bars, se procede darle impirmación
interior y exterior y dos manos de esmalte por la parte exterior con
tratamiento electroestático, hasta un espesor de ± 25 micras.

| Código | Ud | Descripción | Rendimiento | Precio | Importe |
|---|---|---|---|---|---|
| $TRCMCOD03.G | Ud | Contenedor metálico para grasas de 3,0 m³ (material; 17/10/2007) | 1 | 1003.63 | 1003.630 |
| %MONTK6 | h | Transporte y Montaje | 4 % | 1003.630 | 40.145 |
| %PRUEBK2 | tS | Puesta en Marcha y Pruebas Funcionamiento | 2 % | 1043.775 | 20.876 |
|  |  | Total |  |  | 1064.65 |

**EQSANRO011** PA Partida conexión neumatica a aire de servicio (03/11/2020)
1 PA × 800 (848 con costes indirectos) = 848.00

| Código | Ud | Descripción | Rendimiento | Precio | Importe |
|---|---|---|---|---|---|
| $EQSANRO011 | Ud | Conexion neumatica con aires de servicio (03/11/2020) | 1 | 800 | 800.00 |
|  |  | Total |  |  | 800 |

**VNM00150** Ud Válvula de Manguito DN 150 (19/12/2006)
2 Ud × 800.17 (848.18 con costes indirectos) = 1696.36
Válvula de accionamiento neumático por manguito elástico DN 150 mm.
Marca: DOSAPRO o equivalente.
Modelo: PIC.
Paso: Integral.
Presión máxima en manguito: 4 kg/cm².
Presión máxima del fluido accionamiento: 6 kg/cm².
Presión diferencial: 2 kg/cm².
Materiales:
Cuerpo: Fundición de aluminio.
Manguito: Goma natural antiabrasión.
Conexiones: Bridas PN 10.

| Código | Ud | Descripción | Rendimiento | Precio | Importe |
|---|---|---|---|---|---|
| $VNM00150 | Ud | Válvula de Manguito DN 150 (material; 19/12/2006) | 1 | 754.31 | 754.31 |
| %MONTK6 | h | Transporte y Montaje | 4 % | 754.31 | 30.17 |
| %PRUEBK2 | tS | Puesta en Marcha y Pruebas Funcionamiento | 2 % | 784.48 | 15.69 |
|  |  | Total |  |  | 800.17 |

| Medición | Uds. | Parcial |
|---|---|---|
| Salida flotantes desarenado | 2 | 2.00 |
| Total |  | 2 |

**VNMUC** Ud Unidad de Control de Válvula de Manguito (19/05/2017)
2 Ud × 122.21 (129.54 con costes indirectos) = 259.08
Unidad de control de válvula de manguito.
compuesto por:
Tramo de Tubería de Acero Galvanizado DN 15 mm.
Válvula de Cierre Esférico Forjada DN 15 mm.
Marca: ARCO o equivalente.
Modelo: TAJO - 2000.
Tramo de Tubería de Nylon de DN 6 mm.
Marca: NORGREN MARTONAIR o equivalente.
Modelo: Nylotube.
Material: Poliamida II.
Válvula de Accionamiento Eléctrico de 3 Vías/2posiciones de DN 6 mm.
Marca: BURKERT o equivalente.
Modelo: 330
Según EM 22

| Código | Ud | Descripción | Rendimiento | Precio | Importe |
|---|---|---|---|---|---|
| $VNMUC | Ud | Unidad de Control de Válvula de Manguito (material; 19/05/2017) | 1 | 115.2 | 115.20 |
| %MONTK6 | h | Transporte y Montaje | 4 % | 115.20 | 4.61 |
| %PRUEBK2 | tS | Puesta en Marcha y Pruebas Funcionamiento | 2 % | 119.81 | 2.40 |
|  |  | Total |  |  | 122.21 |

| Medición | Uds. | Parcial |
|---|---|---|
| Salida flotantes desarenado | 2 | 2.00 |
| Total |  | 2 |

**P6TUBPE200.10** m Tubería de PE100 DN200PN10
5 m × 31.53 (33.42 con costes indirectos) = 167.10

| Medición | Uds. | Largo | Parcial |
|---|---|---|---|
| Rebose Concentrador | 1 | 3 | 3.00 |
| a arqueta red de vaciado | 1 | 2 | 2.00 |
| Total |  |  | 5 |

**P6TUBPE050.06** m Tubería de PE100 DN50 PN06 (18/11/2011)
3 m × 3.29 (3.49 con costes indirectos) = 10.47
Tubería de polietileno de alta densidad PE100,s/ normas UNE 12201, de 50 mm de diámetro y 16 atm de presión nominal de trabajo y unión por manguito; incluyendo transporte, distribución de materiales a pie de obra, montaje, colocación y pruebas de funcionamiento, así como piezas especiales, codos, T´s y derivaciones. Unidad totalmente terminada.

| Código | Ud | Descripción | Rendimiento | Precio | Importe |
|---|---|---|---|---|---|
| MAO-001 | h | Cuadrilla "A" | 0.022 | 42 | 0.92 |
| MATTUBPE05006 | m | Tubería de PE100 DN50 PN16 ( a pie de obra) (material; 03/11/2020) | 1 | 1.98 | 1.98 |
| %P.P.PIEZ1 | % | P.P. piezas especiales | 10 % | 2.90 | 0.29 |
| %CDP.3 | % | Carga, descarga y perdidas 3% | 3.2 % | 3.19 | 0.10 |
|  |  | Total |  |  | 3.29 |

| Medición | Uds. | Largo | Ancho | Parcial |
|---|---|---|---|---|
| Vaciado Concentrador | 1 | 1 | 3 | 3.00 |
| Total |  |  |  | 3 |

**VBF00050** Ud Válvula de Bola Forjada DN 50 (20/10/2000)
3 Ud × 72.27 (76.61 con costes indirectos) = 229.83
Válvula de Cierre Esférico Forjada de DN 50 mm.
Marca: ARCO o equivalente.
Modelo: TAJO - 2000.
Presión máxima de servicio: PN 16.
Materiales:
Cuerpo: Latón estampado DIN 17660 y 17671
Esfera: Latón durocromado.
Asiento y juntas: Teflón.
Cierre: Palanca de ¼ de vuelta.
Conexiones: Rosca gas.

| Código | Ud | Descripción | Rendimiento | Precio | Importe |
|---|---|---|---|---|---|
| $VBF00050 | Ud | Válvula de Bola Forjada DN 50 (material; 20/10/2000) | 1 | 68.13 | 68.130 |
| %MONTK6 | h | Transporte y Montaje | 4 % | 68.130 | 2.725 |
| %PRUEBK2 | tS | Puesta en Marcha y Pruebas Funcionamiento | 2 % | 70.855 | 1.417 |
|  |  | Total |  |  | 72.27 |

| Medición | Uds. | Largo | Parcial |
|---|---|---|---|
| Vaciado Concentrador | 1 | 3 | 3.00 |
| Total |  |  | 3 |

**CVSOKILOS** Kg Kilos de Acero en Soportes
25 Kg × 2.34 (2.48 con costes indirectos) = 62.00

##### A2.02.03.04 Bypass general (17/09/2015)
Importe: 49537.95

**P6PM1000INX** Ud Carrete pasamuros 1000 mm AISI 316 brida-brida (17/09/2015)
1 Ud × 1750.55 (1855.58 con costes indirectos) = 1855.58
Carrete pasamuros con placa de estanqueidad, extremos brida - brida de acero inoxidable de 1000 mm de diámetro.

| Código | Ud | Descripción | Rendimiento | Precio | Importe |
|---|---|---|---|---|---|
| MATPM1000INX | ud | Carrete pasamuros 1000mm INOX B-B (material; 28/05/2020) | 1 | 1477.87 | 1477.87 |
| %MONT-15 | % | Montaje-15% equipos | 15 % | 1477.87 | 221.68 |
| %PRUEBAS-3 | % | Pruebas-3% válvulas | 3 % | 1699.55 | 50.99 |
|  |  | Total |  |  | 1750.55 |

**EQ1234_1** Ud Tamiz de aliviadero para aguas residuales 1,3 m3/s
1 Ud × 44924.88 (47620.37 con costes indirectos) = 47620.37
Tamiz de aliviadero para aguas residuales urbanas más las de la lluvia.
Características generales
Marca: Quilton o equivalente
Mod. Tamiz de aliviadero QSWc
Tipo tamiz QSWc 4x5/4
Material AISI-316L
Nº módulos 4
Longitud Nominal (m) 5
Longitud del tamiz (L1) (mm) 4960
Caudal unitario (m3/seg) 1,36
Espacio entre pletinas (mm) 4
Espesor pletinas (mm) 3
Superficie neta de paso (m2) 0,91
Nº pletinas por módulo 12
Superficie área abierta (%) 57%
Veloc máx paso agua en el tamiz 1,5 m/s
Pérdidas de carga (tamiz limpio) (mm) 90
Grupo Hidráulico
Potencia motor hidráulico (kw) 3
Tensión (v) 400
Frecuencia (Hz) 50
Distancia del tamiz al cuadro eléctrico (m) 5
Distancia del tamiz al grupo hidráulico (m) 5
Lista de materiales
Estructura bastidor AISI-316
Pletinas de filtración AISI-316L
Labio de vertido AISI-316L
Elementos de fijación AISI-316L
Estructura sobre canal AISI-316L
Guías del carro PE-1000 (UHMW)
Peines de limpieza centrales Poliamida armada de fibra de vidrio
Peine de limpieza final Poliamida armada de fibra de vidrio
Cilindro hidráulico AISI-316L
Tubería hidráulica del tamiz AISI-316

| Código | Ud | Descripción | Rendimiento | Precio | Importe |
|---|---|---|---|---|---|
| $EQ1234_1 | Ud | Tamiz de aliviadero (material) | 1 | 42350 | 42350.00 |
| %MONTK6 | h | Transporte y Montaje | 4 % | 42350.00 | 1694.00 |
| %PRUEBK2 | tS | Puesta en Marcha y Pruebas Funcionamiento | 2 % | 44044.00 | 880.88 |
|  |  | Total |  |  | 44924.88 |

**CVSOKILOS** Kg Kilos de Acero en Soportes
25 Kg × 2.34 (2.48 con costes indirectos) = 62.00

#### A2.02.04 Regulación de caudales a Trat. Biológico (17/04/2008)
Importe: 118195.84

##### A2.02.04.01 Equipamiento tanque (18/11/2011)
Importe: 72305.3

**EQSANRO12** Ud Compuerta automática canal 1,3 x 1,3
2 Ud × 4115.9 (4362.85 con costes indirectos) = 8725.70
Compuerta automática canal 1,3 x 0,5
Marca: Filtramassa o equivalente
Servicio: Entrada a tanques de regulación
Equipo: Compuerta de canal
Tipo: Marco hasta arriba
Ancho hueco o canal (m) 1,3
Altura tablero (m): 1,3
Altura máxima agua (m) 0,44
Altura Piso maniobra (m) 1,65
Altura accionamiento: 2,45
Nº de cierres 3
Espesor del tablero (cm) 0,5
Nº de husillos: 1
Ø husillo seleccionado: 30
Accionamiento: Servomotor todo/nada
Accionamiento escogido: CK30. Potencia 0,16 Kw. Tmax=3DaN.m
Materiales:
Marco: AISI-316
Tablero: AISI-316
Cierre: Simple NBR
Husillo: AISI-316

| Código | Ud | Descripción | Rendimiento | Precio | Importe |
|---|---|---|---|---|---|
| $EQSANRO12 | Ud | Compuerta automática canal 1,3 x 1,3 (material) | 1 | 3880 | 3880.00 |
| %MONTK6 | h | Transporte y Montaje | 4 % | 3880.00 | 155.20 |
| %PRUEBK2 | tS | Puesta en Marcha y Pruebas Funcionamiento | 2 % | 4035.20 | 80.70 |
|  |  | Total |  |  | 4115.9 |

| Medición | Uds. | Parcial |
|---|---|---|
| Entrada tanque | 2 | 2.00 |
| Total |  | 2 |

**EQSANRO13** Ud Compuerta automática canal 1 x 0,5
1 Ud × 3947.24 (4184.07 con costes indirectos) = 4184.07
Compuerta automática canal 1 x 0,5
Marca: Filtramassa o equivalente
Servicio: Bypass tanque de regulación
Equipo: Compuerta de canal
Tipo: Marco hasta arriba
Ancho hueco o canal (m) 1
Altura tablero (m): 0,5
Altura máxima agua (m) 0,44
Altura Piso maniobra (m) 1,65
Altura accionamiento: 2,45
Nº de cierres 3
Espesor del tablero (cm) 0,5
Nº de husillos: 1
Ø husillo seleccionado: 30
Accionamiento: Servomotor todo/nada
Accionamiento escogido: CK30. Potencia 0,16 Kw. Tmax=3DaN.m
Materiales:
Marco: AISI-316
Tablero: AISI-316
Cierre: Simple NBR
Husillo: AISI-316

| Código | Ud | Descripción | Rendimiento | Precio | Importe |
|---|---|---|---|---|---|
| $EQRAN RO013 | Ud | Compuerta automática canal 1 x 0,5 (material) | 1 | 3721 | 3721.00 |
| %MONTK6 | h | Transporte y Montaje | 4 % | 3721.00 | 148.84 |
| %PRUEBK2 | tS | Puesta en Marcha y Pruebas Funcionamiento | 2 % | 3869.84 | 77.40 |
|  |  | Total |  |  | 3947.24 |

| Medición | Uds. | Parcial |
|---|---|---|
| bypass tanque regulación a by pass general | 1 | 1.00 |
| Total |  | 1 |

**EQSANRO14** Ud Compuerta automática mural 0,8 x 0,8
1 Ud × 6921.72 (7337.02 con costes indirectos) = 7337.02
Compuerta automática mural 0,8 x 0,8
Marca: Filtramassa o equivalente
Servicio: Salida tanque regulación a reactor biológico
Equipo: Compuerta mural
Tipo: Con torreta
Ancho hueco o canal (m) 0,8
Altura tablero (m): 0,8
Altura máxima agua (m) 3,91
Altura Piso maniobra (m) 4,41
Altura accionamiento: 5,21
Nº de cierres 4
Espesor del tablero (cm) 0,5
Nº de husillos: 1
Ø husillo seleccionado: 30
Accionamiento: Servomotor todo/nada
Accionamiento escogido: CK120.Potencia 0,37 Kw.Tmax=12 DaN.m
Materiales:
Marco: AISI-316
Tablero: AISI-316
Cierre: Simple NBR
Husillo: AISI-316

| Código | Ud | Descripción | Rendimiento | Precio | Importe |
|---|---|---|---|---|---|
| $EQSANRO14 | Ud | Compuerta automática mural 0,8 x 0,8 (material) | 1 | 6525 | 6525.00 |
| %MONTK6 | h | Transporte y Montaje | 4 % | 6525.00 | 261.00 |
| %PRUEBK2 | tS | Puesta en Marcha y Pruebas Funcionamiento | 2 % | 6786.00 | 135.72 |
|  |  | Total |  |  | 6921.72 |

| Medición | Uds. | Parcial |
|---|---|---|
| Salida tanque regulación a reactor biológico | 1 | 1.00 |
| Total |  | 1 |

**EQSANRO17** Ud Agitador sumergible horizontal 4,4 kw
2 Ud × 6907.93 (7322.41 con costes indirectos) = 14644.82
Agitador sumergible horizontal 4,4 kw
Relación empuje/potencia: 0.360
Fuerza de empuje axial: 1340 N
Caudal nominal: 515 l/s
Velocidad media: 1.3 m/s
Velocidad de la hélice: 301 rpm
Diámetro del impulsor: 710 mm
Número de álabes de hélice: 2
Cierre primario: 2 RADIAL LIP SEALS
Cierre secundario: SIC/SIC
Normativa de ensayo: ISO 21630
Materiales:
Motor: AISI EN-GJL-250
Hélice: 1.4301
Concentrador: AISI 1.4301ISI 1.4408
Grosor pintura: 450 micrometre
Instalación:
Profundidad máxima de instalación: 20 m
Líquido:
Rango de temperatura del líquido: 5 .. 40 °C
Datos eléctricos:
Potencia de entrada - P1: 4,4 kW
Pot. de entrada real: 3,72 kW
Potencia nominal - P2: 1.9 kW
Frecuencia de red: 50 Hz
Tensión nominal: 3 x 400-415 V
Toler. tensión: +6/-10 %
Intensidad nominal: 7.3 A
Intensidad de arranque: 47 A
Cos phi - Factor de potencia: 0.86
Cos phi - Factor de potencia a 3/4 de carga: 0.83
Cos phi - Factor de potencia a 1/2 de carga: 0.72
Eficiencia del motor a carga total: 87 %
Eficiencia del motor a una carga de 3/4: 87, 8 %
Eficiencia del motor a una carga de 1/2: 87,6 %
Número de polos: 4
Tipo de arranque: Estrella/triángulo
Grado de protección (IEC 34-5): IP68
Clase de aislamiento (IEC 85): H
Resistente a explosiones: no
Longitud de cable: 10 m
Tipo de clavija de cable: NO PLUG
Paneles control:
Sensor de humedad: con sensores de humedad
Detector de agua en aceite: sin detector de agua en aceite
Peso neto: 77 kg
Incluso, Fijación superior 60 AISI 304, polipasto 100kg con torno galvanizado 6AF, Cable de izado D4mm, 10m,

| Código | Ud | Descripción | Rendimiento | Precio | Importe |
|---|---|---|---|---|---|
| $EQSANRO17 | Ud | Agitador sumergible horizontal 4,4 kw (material) | 1 | 6512 | 6512.00 |
| %MONTK6 | h | Transporte y Montaje | 4 % | 6512.00 | 260.48 |
| %PRUEBK2 | tS | Puesta en Marcha y Pruebas Funcionamiento | 2 % | 6772.48 | 135.45 |
|  |  | Total |  |  | 6907.93 |

| Medición | Uds. | Parcial |
|---|---|---|
| tanques regulación | 2 | 2.00 |
| Total |  | 2 |

**EQSANRO15** Ud Embudo aliviadero acero inoxidable de diámetro DN1000 - 600 mm.
2 Ud × 3739.32 (3963.68 con costes indirectos) = 7927.36
Embudo aliviadero acero inoxidable de diámetro DN1000 - 600 mm.
Construcción: Mediante soldadura TIG.
Normas de fabricación: DIN 17455, DIN 17457
Conexión: Bridadas
Espesor: 6,3 mm.
Material: Acero inoxidable AISI - 316 L.
Material accesorios: Acero inoxidable AISI - 316 L.
Dimensiones según Norma: Milimétricos/ISO 1127
Tolerancias según Norma: Milimétricos/ISO 1127
Acabado: Decapado.

| Código | Ud | Descripción | Rendimiento | Precio | Importe |
|---|---|---|---|---|---|
| $EQSANRO15 | ud | Embudo aliviadero acero inoxidable de diámetro DN1000 - 600 mm. (material) | 1 | 3525 | 3525.00 |
| %MONTK6 | h | Transporte y Montaje | 4 % | 3525.00 | 141.00 |
| %PRUEBK2 | tS | Puesta en Marcha y Pruebas Funcionamiento | 2 % | 3666.00 | 73.32 |
|  |  | Total |  |  | 3739.32 |

| Medición | Uds. | Parcial |
|---|---|---|
| Alivio tanque regulación | 2 | 2.00 |
| Total |  | 2 |

**P6PM600INX** Ud Carrete pasamuros 600mm AISI316
2 Ud × 472.02 (500.34 con costes indirectos) = 1000.68

| Medición | Uds. | Parcial |
|---|---|---|
| Alivio | 2 | 2.00 |
| Total |  | 2 |

**TBTI0600.5.6** M Tubería de Acero Inoxidable AISI 316L DN 600 e=5.6mm
18 M × 1096.31 (1162.09 con costes indirectos) = 20917.62

| Medición | Uds. | Largo | Parcial |
|---|---|---|---|
|  | 1 | 10 | 10.00 |
|  | 1 | 6 | 6.00 |
|  | 2 | 1 | 2.00 |
| Total |  |  | 18 |

**P6PM1000INX** Ud Carrete pasamuros 1000 mm AISI 316 brida-brida
3 Ud × 1750.55 (1855.58 con costes indirectos) = 5566.74

| Medición | Uds. | Parcial |
|---|---|---|
| Bypass en tanque | 1 | 1.00 |
| Bypass en arqueta | 2 | 2.00 |
| Total |  | 3 |

**P6PM700INX** Ud Carrete pasamuros 700 mm AISI 316 brida-brida (17/09/2015)
1 Ud × 776.58 (823.17 con costes indirectos) = 823.17
Carrete pasamuros con placa de estanqueidad, extremos brida - brida de acero inoxidable de 700 mm de diámetro.

| Código | Ud | Descripción | Rendimiento | Precio | Importe |
|---|---|---|---|---|---|
| MATPM700INX | Ud | Carrete pasamuros 700mm INOX B-B (material; 28/05/2020) | 1 | 655.62 | 655.62 |
| %MONT-15 | % | Montaje-15% equipos | 15 % | 655.62 | 98.34 |
| %PRUEBAS-3 | % | Pruebas-3% válvulas | 3 % | 753.96 | 22.62 |
|  |  | Total |  |  | 776.58 |

| Medición | Uds. | Parcial |
|---|---|---|
| A reactor biologico | 1 | 1.00 |
| Total |  | 1 |

**TRAMPACCD** Ud Trampilla doble acceso a bombas
2 Ud × 532.32 (564.26 con costes indirectos) = 1128.52

| Medición | Uds. | Parcial |
|---|---|---|
| a bombas | 1 | 1.00 |
| a agitador | 1 | 1.00 |
| Total |  | 2 |

**CVSOKILOS** Kg Kilos de Acero en Soportes
20 Kg × 2.34 (2.48 con costes indirectos) = 49.60

##### A2.02.04.02 Bombeo de vaciado (17/04/2008)
Importe: 18536.46

**EQSANRO16** ud Bomba Centrífuga Sumergible Q= 184 m³/h a 8,0 m.c.a.
2 ud × 5316.73 (5635.73 con costes indirectos) = 11271.46
Bomba centrífuga sumergible Q = 184 m³/h a 8,0 m.c.a.
Marca: SULZER o equivalente
Modelo: XFP150E-CB1.4-PE90/4-D05*10
Datos diseño
Fluido: Agua residual
Caudal: 184 m³/h
Altura: 8,0 mca
Rendimento hidráulico: 68,77 %
Potencia en el eje: 5,93 kW
Datos bomba
Tipo de impulsor: Contrablock Plus 2 álabes
Diámetro del impulsor: 2
Velocidad del impulsor: 1466 rpm
Diámetro tubo descarga: 150 mm
Paso de sólidos: 100 mm
Motor
Potencia nominal en el eje P2: 9 kW
Tensión: 400 V
Frecuencia: 50 Hz
Intensidad nominal: 18,08 A
Protección: IP 68
Aislamiento: Clase H
Protección térmica: PTC en el bobinado y rodamientos superior e inferior. Aislamiento en rodamiento superior
Protección de estanqueidad: Sistema DI, con sonda en la cámara de aceite.
Longitud del cable: 10 m
Materiales:
Carcasa del motor: EN-GJL-250
Impulsor: EN-GJL-250
Eje del motor: 1.4021 (AISI 420)
Tornillería: 1.4401 (AISI 316)
Estanqueidad en el eje: Doble junta mecánica SiC/SiC - SiC-C
Camisa de refrigeración (si aplica): no
Asa de izado: 1.4401 (AISI 316)
Placa/anillo de desgaste: EN-GJL-250
Recubrimiento: Resina epoxídica 2 componentes 120 um
Pedestal acodado DN-100
Peso: 197,5 kg

| Código | Ud | Descripción | Rendimiento | Precio | Importe |
|---|---|---|---|---|---|
| $EQSANRO16 | Ud | Bomba centrífuga sumergible Q=184m³/h a 8 mca (material) | 1 | 5012 | 5012.00 |
| %MONTK6 | h | Transporte y Montaje | 4 % | 5012.00 | 200.48 |
| %PRUEBK2 | tS | Puesta en Marcha y Pruebas Funcionamiento | 2 % | 5212.48 | 104.25 |
|  |  | Total |  |  | 5316.73 |

**VRB00200** Ud Válvula de Retención de Bola DN 200
2 Ud × 275.81 (292.36 con costes indirectos) = 584.72
Válvula de retencion de bola.
Marca: BELGICAST o equivalente
Modelo: Retención tipo bola. BV-05-38B
Diámetro (DN): 200 mm
Presión (PN): 10
Materiales:
Cuerpo y tapa: Fundición nodular GGG-40.
Bola: Resina fenólica.
Tornillería: Acero inoxidable AISI 316.
Junta de tapa: Nitrilo.
Acabados: Pintura industrial ALKYD INT./EXT.

| Código | Ud | Descripción | Rendimiento | Precio | Importe |
|---|---|---|---|---|---|
| $VRB00200B | Ud | Válvula de Retención de Bola DN 200 (material; 11/11/2020) | 1 | 260 | 260.00 |
| %MONTK6 | h | Transporte y Montaje | 4 % | 260.00 | 10.40 |
| %PRUEBK2 | tS | Puesta en Marcha y Pruebas Funcionamiento | 2 % | 270.40 | 5.41 |
|  |  | Total |  |  | 275.81 |

| Medición | Uds. | Largo | Parcial |
|---|---|---|---|
| impulsion individual | 2 | 1 | 2.00 |
| Total |  |  | 2 |

**P6VC.200.16** Ud Válvula compuerta ø 200 mm, 16 atm, instalada
2 Ud × 528.96 (560.7 con costes indirectos) = 1121.40

| Medición | Uds. | Largo | Parcial |
|---|---|---|---|
| impulsion individual | 2 | 1 | 2.00 |
| Total |  |  | 2 |

**P6CD.200.16** ud Carrete desmontaje DN200 PN16
2 ud × 176.13 (186.7 con costes indirectos) = 373.40

| Medición | Uds. | Largo | Parcial |
|---|---|---|---|
| impulsion individual | 2 | 1 | 2.00 |
| Total |  |  | 2 |

**TBTI0200.2.0** M Tubería de Acero Inoxidable AISI 316L DN 200 e=2.0mm
36 M × 130.69 (138.53 con costes indirectos) = 4987.08

| Medición | Uds. | Largo | Parcial |
|---|---|---|---|
| impulsion individual | 2 | 8 | 16.00 |
| Impulsión general | 1 | 20 | 20.00 |
| Total |  |  | 36 |

**CVSOKILOS** Kg Kilos de Acero en Soportes
80 Kg × 2.34 (2.48 con costes indirectos) = 198.40

##### A2.02.04.03 Regulación caudal a reactor biológico (14/10/2015)
Importe: 25396.42

**P6VM.700.16M** Ud Válvula mariposa ø 700 Servomotor Electrico de Regulación (23/03/2017)
1 Ud × 18508.25 (19618.75 con costes indirectos) = 19618.75
Válvula de mariposa tipo wafer DN 700 mm con accionamiento mediante motor eléctrico.
Marca: BELGICAST, Modelo: BV-05-2 CW LOCK.
Presión: PN 10/16.
Conexiones: Entre bridas (Wafer)
Dimensiones de montaje según Normas DIN 3202.
Materiales:
Cuerpo: Fundición Gris GGG 40 + tratamiento anticorrosión mediante epoxi.
Disco: Fundición nodular GGG 40 + tratamiento anticorrosión mediante epoxi
Asiento: Etileno Propileno (EPDM).
Ejes: Acero inoxidable AISI 420 totalmente encapsulado dentro del disco
Cojinetes: Bronce DIN 1705
Tornillería: Acero cadmiado.
Servomotor eléctrico:
Marca: AUMA NORM o equivalente
Modelo: SG10.1
Velocidad motor: 1.500 rpm
Tensión: 220 v 50 Hz.
Protección: IP 67
TRansmisor electrónico de posición, salida 4 - 20 mA.
Accesorios:
2 Limitadores de par
2 Finales de carrera.
Indicador mecánico de posición
Volante de maniobra de emergencia.

| Código | Ud | Descripción | Rendimiento | Precio | Importe |
|---|---|---|---|---|---|
| MAT6VM700.16 | ud | Válvula de mariposa DN700 PN16 (material; 11/11/2020) | 1 | 5200 | 5200.00 |
| % VALVMOTOR2 | % | P.P. Motorización de válvula y elementos accesorios <300 | 250 % | 5200.00 | 13000.00 |
| MAO-001 | h | Cuadrilla "A" | 1.5 | 42 | 63.00 |
| MAQ-001A | h | Camión grúa- pluma corto | 0.2 | 26.27 | 5.25 |
| MATBRIDA700 | ud | Brida doble cámara junta estandar DN700 (material; 11/11/2020) | 2 | 120 | 240.00 |
|  |  | Total |  |  | 18508.25 |

**P6VM.700.16** Ud Válvula mariposa ø 700 mm, 16 atm, instalada. Manual (23/03/2017)
1 Ud × 5268.25 (5584.35 con costes indirectos) = 5584.35
Válvula de mariposa DN 700 mm. Tipo Wafer de accionamiento reductor.
Servicio: Aislamiento de conducciones.
Marca: BELGICAST o equivalente
Modelo: LOCK BV-05-2 CW
Presión: PN 10/16
Conexiones: Entre bridas (Wafer)
Dimensiones de montaje según Normas ISO 5752 SERIE 20
Pruebas: S/ ISO 5208 - EN 1074.
Materiales válvula:
Cuerpo: GGG 40 + protección mediante epoxi
Disco: Disco de Acero Inoxidable AISI 316
Asiento: Etileno Propileno (EPDM).
Ejes: Acero inoxidable AISI 420 encapsulado dentro del disco
Cojinetes: Bronce B62, DIN 1705
Bridas de adaptación normalizados ISO 5211
Reductor manual tipo R
Materiales: Fundición GGG-40

| Código | Ud | Descripción | Rendimiento | Precio | Importe |
|---|---|---|---|---|---|
| MAO-001 | h | Cuadrilla "A" | 1.5 | 42 | 63.00 |
| MAQ-001A | h | Camión grúa- pluma corto | 0.2 | 26.27 | 5.25 |
| MAT6VM700.16 | ud | Válvula de mariposa DN700 PN16 | 1 | 5200 | 5200.00 |
|  |  | Total |  |  | 5268.25 |

**P6CD.700.16** Ud Carrete desmontaje DN 700 PN16 (14/10/2015)
1 Ud × 112.19 (118.92 con costes indirectos) = 118.92
Carrete de desmontaje de diametro 600 mm y PN16 at., autoportante, con carrete de acero inoxidable y bridas totales de fundición dúctil, revestidos con epoxi tanto interior como exteriormente,con recorrido maximo de 50 mm, tornilleria formada por esparragos y tuercas de acero zincadas, junta de e.p.d.m., incluyendo los materiales y montaje en interior de arquetas totalmente terminado.

| Código | Ud | Descripción | Rendimiento | Precio | Importe |
|---|---|---|---|---|---|
| MAO-003 | h | Capataz | 0.02 | 20 | 0.40 |
| MAO-004B | h | Oficial 1ª instalaciones | 0.1 | 17.53 | 1.75 |
| MAO-006 | h | Peón especialista | 0.1 | 16.72 | 1.67 |
| MAQ-001A | h | Camión grúa- pluma corto | 0.25 | 26.27 | 6.57 |
| MAT6CD125.16 | ud | Carrete desmontaje autoportante DN125 PN16 | 1 | 101.8 | 101.80 |
|  |  | Total |  |  | 112.19 |

**CVSOKILOS** Kg Kilos de Acero en Soportes
30 Kg × 2.34 (2.48 con costes indirectos) = 74.40

##### A2.02.04.04 Vaciado del tanque (18/11/2011)
Importe: 1957.66

**P6PM150INX** ud Carrete pasamuros 150mm AIS I316 brida-brida
3 ud × 165.91 (175.86 con costes indirectos) = 527.58

| Medición | Uds. | Parcial |
|---|---|---|
| Salida tanque | 2 | 2.00 |
| salida arqueta | 1 | 1.00 |
| Total |  | 3 |

**TBTI0150.2.0** M Tubería de Acero Inoxidable AISI 316L DN 150 e=2.0mm
5 M × 98.65 (104.57 con costes indirectos) = 522.85

| Medición | Uds. | Largo | Parcial |
|---|---|---|---|
| Salida tanque | 2 | 2 | 4.00 |
| salida arqueta | 1 | 1 | 1.00 |
| Total |  |  | 5 |

**P6VC.150.16** ud Válvula compuerta ø 150 mm, 16 atm, instalada
3 ud × 285.29 (302.41 con costes indirectos) = 907.23

| Medición | Uds. | Parcial |
|---|---|---|
| Salida cada vaso | 2 | 2.00 |
| SAlida conjunta | 1 | 1.00 |
| Total |  | 3 |

#### A2.02.05 Medición de caudal pretratado (24/05/2006)
Importe: 12287.12

**P6PM700INX** Ud Carrete pasamuros 700 mm AISI 316 brida-brida
2 Ud × 776.58 (823.17 con costes indirectos) = 1646.34

| Medición | Uds. | Largo | Parcial |
|---|---|---|---|
| En arqueta | 1 | 2 | 2.00 |
| Total |  |  | 2 |

**P6CD.700.16** Ud Carrete desmontaje DN 700 PN16
1 Ud × 112.19 (118.92 con costes indirectos) = 118.92

**TRI1BB07006** Ud Reducción Acero Inoxidable Brida-Brida AISI 316L DN 700-600 (24/05/2006)
2 Ud × 4029.38 (4271.14 con costes indirectos) = 8542.28
Reducción de acero inoxidable de diámetro DN 700 - 600 mm.
Construcción: Mediante soldadura TIG.
Normas de fabricación: DIN 17455, DIN 17457
Conexión: Bridadas
Espesor: 6,3 mm.
Material: Acero inoxidable AISI - 316 L.
Material accesorios: Acero inoxidable AISI - 316 L.
Dimensiones según Norma: Milimétricos/ISO 1127
Tolerancias según Norma: Milimétricos/ISO 1127
Acabado: Decapado.

| Código | Ud | Descripción | Rendimiento | Precio | Importe |
|---|---|---|---|---|---|
| $TRI1BB07006 | ud | Reducción Acero Inoxidable Brida-Brida AISI 316L DN 700-600 (material; 24/05/2006) | 1 | 3798.43 | 3798.43 |
| %MONTK6 | h | Transporte y Montaje | 4 % | 3798.43 | 151.94 |
| %PRUEBK2 | tS | Puesta en Marcha y Pruebas Funcionamiento | 2 % | 3950.37 | 79.01 |
|  |  | Total |  |  | 4029.38 |

| Medición | Uds. | Parcial |
|---|---|---|
| Antes y despues caudalimetro | 2 | 2.00 |
| Total |  | 2 |

**P6PM1000INX** Ud Carrete pasamuros 1000 mm AISI 316 brida-brida
1 Ud × 1750.55 (1855.58 con costes indirectos) = 1855.58

| Medición | Uds. | Parcial |
|---|---|---|
| Bypass | 1 | 1.00 |
| Total |  | 1 |

**CVSOKILOS** Kg Kilos de Acero en Soportes
50 Kg × 2.34 (2.48 con costes indirectos) = 124.00

#### A2.02.06 Tratamiento Primario (20/10/2000)
Importe: 329391.11

##### A2.02.06.01 Reparto a decantación (17/09/2015)
Importe: 20637.25

**P6PM700INX** Ud Carrete pasamuros 700 mm AISI 316 brida-brida
1 Ud × 776.58 (823.17 con costes indirectos) = 823.17

| Medición | Uds. | Parcial |
|---|---|---|
| Entrada | 1 | 1.00 |
| Total |  | 1 |

**EQSANRO18** Ud Compuerta automática mural 0,8 x 0,8
2 Ud × 7266.48 (7702.47 con costes indirectos) = 15404.94
Marca: Filtramassa o equivalente
Servicio: Entrada decantación primaria
Equipo: Compuerta mural
Tipo: Con torreta
Ancho hueco o canal (m) 0,8
Altura tablero (m): 0,8
Altura máxima agua (m) 4,84
Altura Piso maniobra (m) 5,35
Altura accionamiento: 6,15
Nº de cierres 4
Espesor del tablero (cm) 0,5
Nº de husillos: 1
Ø husillo seleccionado: 30
Accionamiento: Servomotor todo/nada
Accionamiento escogido: CK120.Potencia 0,37 Kw.Tmax=12 DaN.m
Materiales:
Marco: AISI-316
Tablero: AISI-316
Cierre: Simple NBR
Husillo: AISI-316

| Código | Ud | Descripción | Rendimiento | Precio | Importe |
|---|---|---|---|---|---|
| $EQSANRO18 | Ud | Compuerta Mural 0.8 x 0.8 Servomotor (material) | 1 | 6850 | 6850.00 |
| %MONTK6 | h | Transporte y Montaje | 4 % | 6850.00 | 274.00 |
| %PRUEBK2 | tS | Puesta en Marcha y Pruebas Funcionamiento | 2 % | 7124.00 | 142.48 |
|  |  | Total |  |  | 7266.48 |

| Medición | Uds. | Parcial |
|---|---|---|
| Entrada a primarios | 2 | 2.00 |
| Total |  | 2 |

**EQSANRO19** Ud Compuerta rebosadero regulación lineal accionamientos elé
1 Ud × 4089.38 (4334.74 con costes indirectos) = 4334.74
Compuerta regulación canal 1,4 x 0,3
Marca: Filtramassa o equivalente
Servicio: Regulación bypass decantación primaria
Equipo: Compuerta vertedero
Tipo: Marco hasta arriba
Ancho hueco o canal (m) 1,4
Altura tablero (m): 0,3 (Regulación máxima 300mm)
Altura máxima agua (m) 1,83 (desde fondo hasta labio superior hueco)
Altura Piso maniobra (m) 2,92
Altura accionamiento: 3,72
Nº de cierres 4
Espesor del tablero (cm) 0,5 Nº de husillos: 1
Ø husillo seleccionado: 30
Accionamiento: Manual Accionamiento escogido: Volante y husillo
Materiales:
Marco: AISI-316
Tablero: AISI-316
Cierre: Simple NBR
Husillo: AISI-316

| Código | Ud | Descripción | Rendimiento | Precio | Importe |
|---|---|---|---|---|---|
| $EQSANRO19 | Ud | Compuerta rebosadero de regulación (material) | 1 | 3855 | 3855.00 |
| %MONTK6 | h | Transporte y Montaje | 4 % | 3855.00 | 154.20 |
| %PRUEBK2 | tS | Puesta en Marcha y Pruebas Funcionamiento | 2 % | 4009.20 | 80.18 |
|  |  | Total |  |  | 4089.38 |

| Medición | Uds. | Parcial |
|---|---|---|
| Canal Bypass | 1 | 1.00 |
| Total |  | 1 |

**CVSOKILOS** Kg Kilos de Acero en Soportes
30 Kg × 2.34 (2.48 con costes indirectos) = 74.40

| Medición | Uds. | Largo | Parcial |
|---|---|---|---|
|  | 3 | 10 | 30.00 |
| Total |  |  | 30 |

##### A2.02.06.02 Decantadores primarios lamelares (20/10/2000)
Importe: 308753.86

###### A2.02.06.02.1 Equipamiento Decantador lamelar (20/10/2000)
Importe: 220264.34

**EQ12621_1** Ud Rascador lodos ø12,60m eje central para dec. lamelar-espesador
2 Ud × 23868 (25300.08 con costes indirectos) = 50600.16
Mecanismo barredor de tracción central, a instalar en tanque de hormigón, de las siguientes características:
Diámetro interior del tanque de hormigón (m): 12.6
Altura cilíndrica total (m): 8 m .
Ancho útil mínimo de la pasarela: 1 m
Características
Grupo de accionamiento central Compuesto por los siguientes elementos:
Motor 3F 4p 220/380 V 50 Hz. IP-55 Cl.F. Potencia 0,25 Kw
Reductor sinfín-corona y reductor epicicloidal
Protección
Limitador de par electrónico
Árbol de giro construido en tubo AISI-316, con centrador inferior.
Estructuras de barrido de fondo construidos en celosía triangular.
Rasquetas de fondo en disposición espina de pez, con remate en neopreno.
Rasqueta en el cono de evacuación del fango concentrado.
Vertedero perimetral en AISI-316

| Código | Ud | Descripción | Rendimiento | Precio | Importe |
|---|---|---|---|---|---|
| $EQ12621_1 | Ud | Rascador de lodos ø12,6 (material) | 1 | 22500 | 22500.00 |
| %MONTK6 | h | Transporte y Montaje | 4 % | 22500.00 | 900.00 |
| %PRUEBK2 | tS | Puesta en Marcha y Pruebas Funcionamiento | 2 % | 23400.00 | 468.00 |
|  |  | Total |  |  | 23868 |

Relación comercial: 005, 0, 004, 003, 002, 001, 000, 34128

**EQ12621_2** m³ Lamelas Tubulares sep 83 mm, Sup Esp 6,25 m2/m3
264.44 m³ × 127.3 (134.94 con costes indirectos) = 35683.53
Lamelas Tubulares para decantador lamelar. sep 83 mm, Sup Esp 6,25 m2/m
Marca: ECOTEC o equivalente
Modelo: FS41.84
Características:
Material: PVC
Separación entre lamelas: 83 mm
Inclinación: 60º
Superficie proyectada (m²/m³): 6,25
Peso: 45 kg/m³
Altura prevista de los bloques: 1.000 mm
Longitud del canal lamelar: 1.154 mm
Tª máxima de utilización: 55 ºC

| Código | Ud | Descripción | Rendimiento | Precio | Importe |
|---|---|---|---|---|---|
| $EQ12621_2 | m³ | Lamelas Tubulares sep 83 mm, Sup Esp 6,25 m2/m3 (material) | 1 | 120 | 120.00 |
| %MONTK6 | h | Transporte y Montaje | 4 % | 120.00 | 4.80 |
| %PRUEBK2 | tS | Puesta en Marcha y Pruebas Funcionamiento | 2 % | 124.80 | 2.50 |
|  |  | Total |  |  | 127.3 |

Relación comercial: 005, 0, 004, 003, 002, 001, 000, 291.77

| Medición | Uds. | Largo | Ancho | Alto | Parcial |
|---|---|---|---|---|---|
| Volumen de lamelas | 2 | 12.02 | 11 | 1 | 264.44 |
| Total |  |  |  |  | 264.44 |

**EQ12621_3** ud Estructura soporte lamelas y sistema antiflotación
2 ud × 9016.8 (9557.81 con costes indirectos) = 19115.62
Estructura soporte lamelas y sistema antiflotación para decantador lamelar
Características:
- Longitud: 15.20 m
- Semiancho: 6.60m
- Ancho total. 15.20 m
- Altura lamelas: 1.00 m
Viguetas y perfiles en PRFV pultrusionado
Anclajes y tornillería en AISI-304
Sistema anti-flotación SAF en PRFV
Cálculado considerando una carga de lodo del 50%

| Código | Ud | Descripción | Rendimiento | Precio | Importe |
|---|---|---|---|---|---|
| $EQ12621_3 | Ud | Estructura soporte lamelas y sistema antiflotación (material) | 1 | 8500 | 8500.00 |
| %MONTK6 | h | Transporte y Montaje | 4 % | 8500.00 | 340.00 |
| %PRUEBK2 | tS | Puesta en Marcha y Pruebas Funcionamiento | 2 % | 8840.00 | 176.80 |
|  |  | Total |  |  | 9016.8 |

**EQ12621_4** Ud Canal doble vertedero de 5,5 m construido en INOX 316
20 Ud × 1962.48 (2080.23 con costes indirectos) = 41604.60
Canal doble vertedero de 5,5 m construido en acero inoxidable.
Vertedero tipo Thompson en acero inoxidable AISI 316 de 3 mm de espesor.
Características:
Longitud canal: 5,5 m
Ancho de canal: 400 mm
Altura total del THOMPSON: 450 mm.
Incluso soportes y anclajes.
Tornillería en acero inoxidable AISI 316.CVPVI025

| Código | Ud | Descripción | Rendimiento | Precio | Importe |
|---|---|---|---|---|---|
| $EQ12621_4 | Ud | Canal vertedero doble (material) | 1 | 1850 | 1850.00 |
| %MONTK6 | h | Transporte y Montaje | 4 % | 1850.00 | 74.00 |
| %PRUEBK2 | tS | Puesta en Marcha y Pruebas Funcionamiento | 2 % | 1924.00 | 38.48 |
|  |  | Total |  |  | 1962.48 |

| Medición | Uds. | Largo | Parcial |
|---|---|---|---|
|  | 2 | 5 | 10.00 |
|  | 2 | 5 | 10.00 |
| Total |  |  | 20 |

**EQ12621_5** Ud Tolva de descarga de sobrenadantes 0,95 x 0,84 m (16/05/2020)
2 Ud × 1202.48 (1274.63 con costes indirectos) = 2549.26
Tolva de descarga de grasas y sobrenadantes, en chapa de acero inoxidable AISI 316, incluso soportes y anclajes.
Dimensiones en planta: 950 x 850 mm.
Altura tronco: 200 mm
Altura prisma: 570 mm.
Diámetro salida: 100 mm.
Espesor de la chapa: 2 mm.
Longitud tubo de descarga: 1,0 m

| Código | Ud | Descripción | Rendimiento | Precio | Importe |
|---|---|---|---|---|---|
| $EQ12621_5 | Ud | Tolva recogida Flotantes (material; 16/05/2020) | 1 | 1133.56 | 1133.56 |
| %MONTK6 | h | Transporte y Montaje | 4 % | 1133.56 | 45.34 |
| %PRUEBK2 | tS | Puesta en Marcha y Pruebas Funcionamiento | 2 % | 1178.90 | 23.58 |
|  |  | Total |  |  | 1202.48 |

**TBTI0100.2.0** M Tubería de Acero Inoxidable AISI 316L DN 100 e=2.0mm
34.5 M × 66.62 (70.62 con costes indirectos) = 2436.39

| Medición | Uds. | Largo | Parcial |
|---|---|---|---|
| Flotantes | 1 | 9.5 | 9.50 |
|  | 1 | 25 | 25.00 |
| Total |  |  | 34.5 |

**VNM00100** Ud Válvula de Manguito DN 100 (20/10/2000)
2 Ud × 388.38 (411.68 con costes indirectos) = 823.36
Válvula de accionamiento neumático por manguito elástico DN 100 mm.
Marca: DOSAPRO o equivalente.
Modelo: PIC.
Paso: Integral.
Presión máxima en manguito: 4 kg/cm².
Presión máxima del fluido accionamiento: 6 kg/cm².
Presión diferencial: 2 kg/cm².
Materiales:
Cuerpo: Fundición de aluminio.
Manguito: Goma natural antiabrasión.
Conexiones: Bridas PN 10.

| Código | Ud | Descripción | Rendimiento | Precio | Importe |
|---|---|---|---|---|---|
| $VNM00100 | Ud | Válvula de Manguito DN 100 (material; 20/10/2000) | 1 | 366.12 | 366.12 |
| %MONTK6 | h | Transporte y Montaje | 4 % | 366.12 | 14.64 |
| %PRUEBK2 | tS | Puesta en Marcha y Pruebas Funcionamiento | 2 % | 380.76 | 7.62 |
|  |  | Total |  |  | 388.38 |

| Medición | Uds. | Parcial |
|---|---|---|
| Purga sobrenadantes | 2 | 2.00 |
| Total |  | 2 |

**VNMUC** Ud Unidad de Control de Válvula de Manguito
2 Ud × 122.21 (129.54 con costes indirectos) = 259.08

**P6PM100INX** ud Carrete pasamuros 100 mm AISI 316 brida-brida
4 ud × 91.58 (97.07 con costes indirectos) = 388.28

| Medición | Uds. | Parcial |
|---|---|---|
| Salida Flotantes | 2 | 2.00 |
| flotantes en arqueta | 2 | 2.00 |
| Total |  | 4 |

**P6CD.100.16** ud Carrete desmontaje DN100 PN16
2 ud × 69.69 (73.87 con costes indirectos) = 147.74

| Medición | Uds. | Parcial |
|---|---|---|
| Purga flotantes | 2 | 2.00 |
| Total |  | 2 |

**TBTI0150.2.0** M Tubería de Acero Inoxidable AISI 316L DN 150 e=2.0mm
29.8 M × 98.65 (104.57 con costes indirectos) = 3116.19

| Medición | Uds. | Largo | Parcial |
|---|---|---|---|
| Purga de fangos primarios | 1 | 9.1 | 9.10 |
|  | 1 | 20.7 | 20.70 |
| Total |  |  | 29.8 |

**P6PM150INX** ud Carrete pasamuros 150mm AIS I316 brida-brida
2 ud × 165.91 (175.86 con costes indirectos) = 351.72

| Medición | Uds. | Parcial |
|---|---|---|
| purga fangos | 2 | 2.00 |
| Total |  | 2 |

**EQSANRO23** Ud Compuerta automática mural 0,8 x 0,8 (26/05/2020)
1 Ud × 7767.06 (8233.08 con costes indirectos) = 8233.08
Marca: Filtramassa o equivalente
Servicio: Entrada decantación primaria
Equipo: Compuerta mural
Tipo: Con torreta
Ancho hueco o canal (m) 0,8
Altura tablero (m): 0,8
Altura máxima agua (m) 4,84
Altura Piso maniobra (m) 5,35
Altura accionamiento: 6,15
Nº de cierres 4
Espesor del tablero (cm) 0,5
Nº de husillos: 1
Ø husillo seleccionado: 30
Accionamiento: Servomotor todo/nada
Accionamiento escogido: CK120.Potencia 0,37 Kw.Tmax=12 DaN.m
Materiales:
Marco: AISI-316
Tablero: AISI-316
Cierre: Simple NBR
Husillo: AISI-316

| Código | Ud | Descripción | Rendimiento | Precio | Importe |
|---|---|---|---|---|---|
| $EQ1262_1 | Ud | Compuerta Mural manual 0.8 x 0.8 volante (material; 26/05/2020) | 1 | 7321.88 | 7321.88 |
| %MONTK6 | h | Transporte y Montaje | 4 % | 7321.88 | 292.88 |
| %PRUEBK2 | tS | Puesta en Marcha y Pruebas Funcionamiento | 2 % | 7614.76 | 152.30 |
|  |  | Total |  |  | 7767.06 |

| Medición | Uds. | Parcial |
|---|---|---|
| Bypass tratamiento secundario | 1 | 1.00 |
| Total |  | 1 |

**P6PM700INX** Ud Carrete pasamuros 700 mm AISI 316 brida-brida
1 Ud × 776.58 (823.17 con costes indirectos) = 823.17

| Medición | Uds. | Parcial |
|---|---|---|
| Entrada | 1 | 1.00 |
| Total |  | 1 |

**EQSANRO134** ud Cubierta Decantador primario
2 ud × 25300.08 (26818.08 con costes indirectos) = 53636.16
Cubierta Decantador Primario - Espesador
Marca: ECOTEC o equivalente
Modelo: ECOMOD
Superficie unitaria: 158,8 m²
Espesor: 5/6
Sobrecarga máxima: 90,00 kg/m²
Nº de rejillas: 1
Nº de brids de extracción: 1
Nº de bocas de hombre: 1
Fijación: A2
Uniones elásticas: Neopreno
Estructura soporte: A2
Materiales de construcción:
Resinas:
La barrera química está construida con resina bisfenólica ATLAC 382 de elevada resistencia química y una temperatura de distorsión comprendida entre -30ºC y +100ºC
El resto del espesor está construido con resina ortoftálica, estabilizada contra los rayos ultravioleta y pigmentada con el color definido por el cliente.
Fibra de vidrio:
Se utiliza MAT y teidos de vidrio clase E y calidad M1 y velo de superficie de vidrio clase C.
Acabados:
Recubrimiento exterior con gel coat isoftálico, color a definir (aconsejamos un color ral en base clara).

| Código | Ud | Descripción | Rendimiento | Precio | Importe |
|---|---|---|---|---|---|
| $EQSANRO134 | ud | Cubierta decantador 159 m2 (material) | 1 | 23850 | 23850.00 |
| %MONTK6 | h | Transporte y Montaje | 4 % | 23850.00 | 954.00 |
| %PRUEBK2 | tS | Puesta en Marcha y Pruebas Funcionamiento | 2 % | 24804.00 | 496.08 |
|  |  | Total |  |  | 25300.08 |

| Medición | Uds. | Parcial |
|---|---|---|
| Dec 1º | 2 | 2.00 |
| Total |  | 2 |

**CVSOKILOS** Kg Kilos de Acero en Soportes
200 Kg × 2.34 (2.48 con costes indirectos) = 496.00

###### A2.02.06.02.2 Sistema limpieza lamelas
Importe: 49746.84

**EQ126222_1** ud Sistema de limpieza de lamelas
4 ud × 9016.8 (9557.81 con costes indirectos) = 38231.24
Sistema de limpieza de lamelas. Ancho 5,5 m
Marca: Ecotec o equivalente
Modelo: LACES
Compuesto por:
- Carro con toberas
- Luz del carro: 5,5 m
- Recorrido del carro: 12,60 m
- Bomba de agua de lavado
- Colector y boquillas de inyección alcanzando la anchura total de cada zona lamelar
- Sensores inductivos de posición sumergibles.
- Cuadro de control y automatismos

| Código | Ud | Descripción | Rendimiento | Precio | Importe |
|---|---|---|---|---|---|
| $EQ126222_1 | Ud | Sistema de limpieza de lamelas (material) | 1 | 8500 | 8500.00 |
| %MONTK6 | h | Transporte y Montaje | 4 % | 8500.00 | 340.00 |
| %PRUEBK2 | tS | Puesta en Marcha y Pruebas Funcionamiento | 2 % | 8840.00 | 176.80 |
|  |  | Total |  |  | 9016.8 |

| Medición | Uds. | Largo | Ancho | Parcial |
|---|---|---|---|---|
|  | 2 | 1 | 2 | 4.00 |
| Total |  |  |  | 4 |

**EQ126222_2** ud Soportación para carro de limpieza lamelas
4 ud × 2598.96 (2754.9 con costes indirectos) = 11019.60
Soportación para carro de limpieza lamelas de luz 5,50 m

| Código | Ud | Descripción | Rendimiento | Precio | Importe |
|---|---|---|---|---|---|
| $EQ126222_2 | Ud | Soportación para carro de limpieza de lamelas (material) | 1 | 2450 | 2450.00 |
| %MONTK6 | h | Transporte y Montaje | 4 % | 2450.00 | 98.00 |
| %PRUEBK2 | tS | Puesta en Marcha y Pruebas Funcionamiento | 2 % | 2548.00 | 50.96 |
|  |  | Total |  |  | 2598.96 |

| Medición | Uds. | Largo | Parcial |
|---|---|---|---|
|  | 2 | 2 | 4.00 |
| Total |  |  | 4 |

**CVSOKILOS** Kg Kilos de Acero en Soportes
200 Kg × 2.34 (2.48 con costes indirectos) = 496.00

###### A2.02.06.02.3 Purga y bombeo de fangos primarios (10/05/2005)
Importe: 26983.33

**EQSANRO20** Ud Bomba helicoidal para purga de fangos primarios Q= 12m3/h 20 mca (06/11/2020)
3 Ud × 2731.56 (2895.45 con costes indirectos) = 8686.35
Bomba helicoidal para purga de fangos primarios Q= 12m3/h 20 mca
Marca: Mono o equivalente
Modelo: Z35KC11RMA
Fluido: fangos espesados = 5%
Caudal: 3 - 12 m³/h
Altura manométrica.: =20 mca
Presión de diseño bomba: 4 BAR
Velocidad de la bomba: 30 - 234 RMP
Paso de solidos: 10mm(duros)# 35mm(deformables)
Rendimiento bomba en P.B.: 40%
Potencia absorbida 1,64 kW
Par de arranque 133 Nm
Par funcionam. 67 Nm
Potencia recomendada 2,2 kW
NPSH Bomba 1.71 mca
Conex.asp/impulsión: 80mm DIN 2533; PN-16
Materiales
Cuerpo: hº fº bs en 1561 grado en-gjl-hb195
Rotor: acero bs970 708 ó 709m40t/cromado (1)
Stator: caucho sintético perbunan
Biela de 2 piezas: acero al carbono; bs en 10277
Eje accionamiento: acero inox.bs en 10088
Sellado: cierre mecánico en silicio
Accionamiento
Motor: Eléctrico ie3 con termistores
Potencia: 3 kw
Velocidad: 1.450 rpm
Tension: 400 vlts
Frecuencia: 50 hz
Proteccion: IP-55
Forma constructiva: B-5
Aislamiento: F
Reductor de velocidad
Modelo : nord sk572.1f
Acoplamiento a bomba : monobloc
Velocidad de salida : ±240 rpm. A 50 hz.
Acabado
- Compatible con categoría de ambiente C5 según norma UNE EN ISO 14713
- Color RAL 5005 azul.
Incluye bancada común, construida en chapa de acero conformada y provista de los anclajes para su fijación en la fundación de hormigón,

| Código | Ud | Descripción | Rendimiento | Precio | Importe |
|---|---|---|---|---|---|
| $EQSANRO20 | Ud | Bomba helicoidal Q= 12 m3/h 20mca (material; 06/11/2020) | 1 | 2575 | 2575.00 |
| %MONTK6 | h | Transporte y Montaje | 4 % | 2575.00 | 103.00 |
| %PRUEBK2 | tS | Puesta en Marcha y Pruebas Funcionamiento | 2 % | 2678.00 | 53.56 |
|  |  | Total |  |  | 2731.56 |

Relación comercial: 005, 0, 004, 003, 002, 001, 000, 1300.79

| Medición | Uds. | Parcial |
|---|---|---|
| Activas | 2 | 2.00 |
| Reserva | 1 | 1.00 |
| Total |  | 3 |

**MPI0MEMB** Ud Manometro Indicador con Membrana Separadora
3 Ud × 75.71 (80.25 con costes indirectos) = 240.75

| Medición | Uds. | Parcial |
|---|---|---|
| Impulsión bombas | 3 | 3.00 |
| Total |  | 3 |

**P6VC.080.16** ud Válvula compuerta ø 80 mm, 16 atm, instalada
6 ud × 72.57 (76.92 con costes indirectos) = 461.52

| Medición | Uds. | Largo | Parcial |
|---|---|---|---|
| Aspiración unitaria | 3 | 1 | 3.00 |
| Impulsión unitaria | 3 | 1 | 3.00 |
| Total |  |  | 6 |

**P6CD.080.16** ud Carrete desmontaje DN80 PN16
6 ud × 49.23 (52.18 con costes indirectos) = 313.08

| Medición | Uds. | Largo | Parcial |
|---|---|---|---|
| Aspiración unitaria | 3 | 1 | 3.00 |
| Impulsión unitaria | 3 | 1 | 3.00 |
| Total |  |  | 6 |

**VRB00080** Ud Válvula de Retención de Bola DN 80
3 Ud × 125.94 (133.5 con costes indirectos) = 400.50

| Medición | Uds. | Parcial |
|---|---|---|
| Impulsión bombas | 3 | 3.00 |
| Total |  | 3 |

**TBTI0150.2.0** M Tubería de Acero Inoxidable AISI 316L DN 150 e=2.0mm
140 M × 98.65 (104.57 con costes indirectos) = 14639.80

| Medición | Uds. | Largo | Parcial |
|---|---|---|---|
| Aspiración de fangos | 1 | 5 | 5.00 |
| Impulsión de fangos a dep. homogenización | 1 | 5 | 5.00 |
| enterrado | 1 | 130 | 130.00 |
| Total |  |  | 140 |

**P6CD.150.16** ud Carrete desmontaje DN150PN16
3 ud × 146.18 (154.95 con costes indirectos) = 464.85

| Medición | Uds. | Parcial |
|---|---|---|
| Aspiración de fangos | 1 | 1.00 |
| Impulsión de fangos | 1 | 1.00 |
| Llegada a deposito homogenización | 1 | 1.00 |
| Total |  | 3 |

**TBTI0080** M Tuberia de Acero Inoxidable AISI 316L DN 80 e=3 mm
9 M × 81.06 (85.92 con costes indirectos) = 773.28

| Medición | Uds. | Largo | Parcial |
|---|---|---|---|
| Aspiración unitaria | 3 | 1 | 3.00 |
| Impulsión unitario | 3 | 2 | 6.00 |
| Total |  |  | 9 |

**P6VC.150.16** ud Válvula compuerta ø 150 mm, 16 atm, instalada
2 ud × 285.29 (302.41 con costes indirectos) = 604.82

| Medición | Uds. | Largo | Parcial |
|---|---|---|---|
| aislar caudalímetro | 1 | 2 | 2.00 |
| Total |  |  | 2 |

**PUNTLIMPIND** Ud Toma de agua para limpieza
2 Ud × 129.42 (137.19 con costes indirectos) = 274.38

**CVSOKILOS** Kg Kilos de Acero en Soportes
50 Kg × 2.34 (2.48 con costes indirectos) = 124.00

###### A2.02.06.02.4 Purga y bombeo de sobrenadantes (20/10/2000)
Importe: 11759.35

**EQSANRO22** Ud Tolva de descarga de sobrenadantes 0,95 x 0,84 m (16/05/2020)
2 Ud × 1202.48 (1274.63 con costes indirectos) = 2549.26
Tolva de descarga de grasas y sobrenadantes, en chapa de acero inoxidable AISI 316, incluso soportes y anclajes.
Dimensiones en planta: 950 x 850 mm.
Altura tronco: 200 mm
Altura prisma: 570 mm.
Diámetro salida: 100 mm.
Espesor de la chapa: 2 mm.
Longitud tubo de descarga: 1,0 m

| Código | Ud | Descripción | Rendimiento | Precio | Importe |
|---|---|---|---|---|---|
| $EQSANRO22 | Ud | Tolva recogida Flotantes (material; 16/05/2020) | 1 | 1133.56 | 1133.56 |
| %MONTK6 | h | Transporte y Montaje | 4 % | 1133.56 | 45.34 |
| %PRUEBK2 | tS | Puesta en Marcha y Pruebas Funcionamiento | 2 % | 1178.90 | 23.58 |
|  |  | Total |  |  | 1202.48 |

**TBTI0100.2.0** M Tubería de Acero Inoxidable AISI 316L DN 100 e=2.0mm
34.5 M × 66.62 (70.62 con costes indirectos) = 2436.39

| Medición | Uds. | Largo | Parcial |
|---|---|---|---|
| Flotantes | 1 | 9.5 | 9.50 |
|  | 1 | 25 | 25.00 |
| Total |  |  | 34.5 |

**P6PM100INX** ud Carrete pasamuros 100 mm AISI 316 brida-brida
4 ud × 91.58 (97.07 con costes indirectos) = 388.28

| Medición | Uds. | Parcial |
|---|---|---|
| Salida Flotantes | 2 | 2.00 |
| flotantes en arqueta | 2 | 2.00 |
| Total |  | 4 |

**VNM00100** Ud Válvula de Manguito DN 100
2 Ud × 388.38 (411.68 con costes indirectos) = 823.36

| Medición | Uds. | Parcial |
|---|---|---|
| Salida flotantes | 2 | 2.00 |
| Total |  | 2 |

**VNMUC** Ud Unidad de Control de Válvula de Manguito
2 Ud × 122.21 (129.54 con costes indirectos) = 259.08

| Medición | Uds. | Parcial |
|---|---|---|
| Salida flotantes desarenado | 2 | 2.00 |
| Total |  | 2 |

**EQSANRO011** PA Partida conexión neumatica a aire de servicio
1 PA × 800 (848 con costes indirectos) = 848.00

**EQSANRO21** Ud Bomba centrífuga sumergible, 15 m3/h 12 mca
2 Ud × 1432.08 (1518 con costes indirectos) = 3036.00
Bomba centrífuga sumergible Q = 17 m³/h a 7 m.c.a. Dec. Prim.
Marca: SULZER o equivalente
Modelo: AS0530.142-S26/2-D01*10-KFM
Datos diseño
Fluido: Purga Flotantes de fangos primarios
Caudal: 15m³/h
Altura: 12 mca
Rendimiento hidráulico: 33,73 %
Potencia en el eje: 2,06 kW
Datos bomba
Tipo de impulsor: B-Contra Bloqueo (mono canal abierto)
Diámetro del tubo de descarga: 65 mm
Paso de sólidos: 45 mm
Motor
Potencia nominal en el eje P2: 2,6 kW
Tensión: 400 V
Frecuencia: 50 Hz
Velocidad motor 2900 rpm
Tensión de servicio 400/695 V
Intensidad nominal 5,6(400) A
Peso 40 kg
Longitud del cable 10 m
Nº/Diám. del impulsor
P1 Pot. consumida de red 3,4 kW
Protección térmica TCS con sonda en el estátor
Protección de estanqueidad Sistema DI, con sonda en la cámara de aceite
Tipo de impulsor Vortex
Paso de sólidos 40 mm
Diámetro de salida 2'' mm
Varios
Materiales
Alojamiento motor EN-GJL-250
Eje del rotor 1.4021 (AISI 420)
Impulsor EN-GJL-250
Voluta EN-GJL-250
Tornillería exterior 1.4401 (AISI 316)
Pedestal acodado DN-65

| Código | Ud | Descripción | Rendimiento | Precio | Importe |
|---|---|---|---|---|---|
| $EQSANRO21 | Ud | Bomba centrífuga sumergible, 15 m3/h 12mca (material) | 1 | 1350 | 1350.00 |
| %MONTK6 | h | Transporte y Montaje | 4 % | 1350.00 | 54.00 |
| %PRUEBK2 | tS | Puesta en Marcha y Pruebas Funcionamiento | 2 % | 1404.00 | 28.08 |
|  |  | Total |  |  | 1432.08 |

Relación comercial: 000, 1300.79, 001, 0, 002, 003, 004, 005

**MPI0MEMB** Ud Manometro Indicador con Membrana Separadora
2 Ud × 75.71 (80.25 con costes indirectos) = 160.50

| Medición | Uds. | Parcial |
|---|---|---|
| Impulsión bombas | 2 | 2.00 |
| Total |  | 2 |

**VRB00100** Ud Válvula de Retención de Bola DN 100 (09/05/2005)
2 Ud × 180.24 (191.05 con costes indirectos) = 382.10
Válvula de retencion de bola.
Marca: BELGICAST o equivalente
Modelo: Retención tipo bola. BV-05-38B
Diámetro (DN): 100 mm
Presión (PN): 10
Materiales:
Cuerpo y tapa: Fundición nodular GGG-40.
Bola: Resina fenólica.
Tornillería: Acero inoxidable AISI 316.
Junta de tapa: Nitrilo.
Acabados: Pintura industrial ALKYD INT./EXT.

| Código | Ud | Descripción | Rendimiento | Precio | Importe |
|---|---|---|---|---|---|
| $VRB00100 | Ud | Válvula de Retención de Bola DN 100 (material; 09/05/2005) | 1 | 169.91 | 169.91 |
| %MONTK6 | h | Transporte y Montaje | 4 % | 169.91 | 6.80 |
| %PRUEBK2 | tS | Puesta en Marcha y Pruebas Funcionamiento | 2 % | 176.71 | 3.53 |
|  |  | Total |  |  | 180.24 |

| Medición | Uds. | Parcial |
|---|---|---|
| Impulsión bombas | 2 | 2.00 |
| Total |  | 2 |

**P6VC.100.16** ud Válvula compuerta ø 100 mm, 16 atm, instalada
2 ud × 155.78 (165.13 con costes indirectos) = 330.26

| Medición | Uds. | Parcial |
|---|---|---|
| Impulsión bombas | 2 | 2.00 |
| Total |  | 2 |

**P6CD.100.16** ud Carrete desmontaje DN100 PN16
2 ud × 69.69 (73.87 con costes indirectos) = 147.74

| Medición | Uds. | Parcial |
|---|---|---|
| Impulsión bombas | 2 | 2.00 |
| Total |  | 2 |

**PUNTLIMPIND** Ud Toma de agua para limpieza
2 Ud × 129.42 (137.19 con costes indirectos) = 274.38

| Medición | Uds. | Parcial |
|---|---|---|
| Impulsión bombas | 2 | 2.00 |
| Total |  | 2 |

**CVSOKILOS** Kg Kilos de Acero en Soportes
50 Kg × 2.34 (2.48 con costes indirectos) = 124.00

#### A2.02.07 Tratamiento Biológico
Importe: 1103217.15

##### A2.02.07.01 Reactores biológicos
Importe: 839914.43

###### A2.02.07.01.1 Reparto a reactores
Importe: 10204.38

**EQ12711_1** Ud Compuerta automática mural 0,6 x 0,6
3 Ud × 3208.92 (3401.46 con costes indirectos) = 10204.38
Compuerta automática mural 0,6 x 0,6
Marca: Filtramassa o equivalente
Servicio: Entrada reactores biológicos
Equipo: Compuerta mural
Tipo: Con torreta
Ancho hueco o canal (m) 0,6
Altura tablero (m): 0,6
Altura máxima agua (m) 2,3
Altura Piso maniobra (m) 3,59
Altura accionamiento: 4,39
Nº de cierres 4
Espesor del tablero (cm) 0,5
Nº de husillos: 1
Ø husillo seleccionado: 30
Accionamiento: Servomotor todo/nada
Accionamiento escogido: CK30. Potencia 0,16 Kw. Tmax=3DaN.m
Materiales:
Marco: AISI-316
Tablero: AISI-316
Cierre: Simple NBR
Husillo: AISI-316

| Código | Ud | Descripción | Rendimiento | Precio | Importe |
|---|---|---|---|---|---|
| $EQ12711_1 | Ud | Compuerta mural electrica 0,6 x0.6 (material) | 1 | 3025 | 3025.00 |
| %MONTK6 | h | Transporte y Montaje | 4 % | 3025.00 | 121.00 |
| %PRUEBK2 | tS | Puesta en Marcha y Pruebas Funcionamiento | 2 % | 3146.00 | 62.92 |
|  |  | Total |  |  | 3208.92 |

| Medición | Uds. | Parcial |
|---|---|---|
| Reactores | 3 | 3.00 |
| Total |  | 3 |

###### A2.02.07.01.2 Equipamiento en reactor
Importe: 36928.4

**EQ127131_1** Ud Agitador sumergible 3,4 kW
2 Ud × 6731.04 (7134.9 con costes indirectos) = 14269.80
Agitador mezclador sumergible horizontal 3kW
Marca: Grundfos o equivalente
Tipo: Horizontal
Modelo: SMG.30.71.303.5.1B
Características:
Relación empuje potencia: 0,378
Fuerza de empuje axial: 1150 N
Caudal nominal: 477 l/s
Velocidad media: 1,21 m/s
Velocidad de la hélice: 303 rpm
Velocidad de rotación: m s
Relación de transmisión: 4.830
Diámetro del impulsor: 710 mm
Número de álabes de hélice: 2
Cierre primario: 2 RADIAL LIP SEALS
Cierre secundario: SIC /SIC
Normativa de ensayo: ISO 21630
Materiales:
Motor: AISI EN-GJL-250
Hélice: 1.4301
Concentrador: AISI 1.4301
Grosor pintura: 450 micrometre
Instalación:
Profundidad máxima de instalación: 20 m
Se ajusta al tubo y tamaño del perfil de columna.: 80/80 mm
Líquido:
Rango de temperatura del líquido: 278 .. 313 K
Datos eléctricos:
Potencia de entrada - P1: 3.4 kW
Pot. de entrada real: 3.04 kW
Potencia nominal - P2: 3 kW
Frecuencia de red: 50 Hz
Tensión nominal: 3 x 400-415 V
Toler. tensión: +6/-10 %
Intensidad nominal: 6.2 A
Intensidad de arranque: 47 A
Cos phi - Factor de potencia: 0.84
Cos phi - Factor de potencia a 3/4 de carga: 0.78
Cos phi - Factor de potencia a 1/2 de carga: 0.66
Eficiencia del motor a carga total: 87.72 %
Eficiencia del motor a una carga de 3/4: 87.9 %
Eficiencia del motor a una carga de 1/2: 87 %
Número de polos: 4
Tipo de arranque: Estrella/triángulo
Grado de protección (IEC 34-5): IP68
Clase de aislamiento (IEC 85): H
Resistente a explosiones: no
Longitud de cable: 10 m
Tipo de cable: S1BN8-F 11G1.5
Tipo de clavija de cable: NO
Paneles control:
Sensor de humedad: relé ALR-20/A
Detector de agua en aceite: con detector de agua en aceite
Elemento de izado:
Grúa 100kg con torno galvanizado 6AF, Cable tensor D4mm, 15m, safety stop 316 Pie de grúa galv, Abrazadera de cable para AMD y AMG
Otros:
Peso neto: 77 kg
Soporte de motor para AMG, Fijación inferior compl. para AMG, Tubo guía 80x80x3 6m 304SS, Bloqueo de profundidad para AMG, Fijación superior para AMG

| Código | Ud | Descripción | Rendimiento | Precio | Importe |
|---|---|---|---|---|---|
| $EQ127131_1 | Ud | Agitador sumergible (material) | 1 | 6345.25 | 6345.25 |
| %MONTK6 | h | Transporte y Montaje | 4 % | 6345.25 | 253.81 |
| %PRUEBK2 | tS | Puesta en Marcha y Pruebas Funcionamiento | 2 % | 6599.06 | 131.98 |
|  |  | Total |  |  | 6731.04 |

| Medición | Uds. | Parcial |
|---|---|---|
| ZONA ANAEROBIA 12 x 7,4 x 5,5 m (1agitador/balsa) | 3 | 3.00 |
|  | -1 | -1.00 |
| Total |  | 2 |

**EQ127132_1** Ud Agitador sumergible 4,1 kW
4 Ud × 1936.08 (2052.24 con costes indirectos) = 8208.96
Agitador mezclador sumergible horizontal 3kW (zona Anoxica I y II)
Marca: Grundfos o equivalente
Tipo: Horizontal
Modelo: SMG.36.71.301.5.1B
Características:
Relación empuje/potencia: 0.360
Fuerza de empuje axial: 1340 N
Caudal nominal: 515 l/s
Velocidad media: 1.3 m/s
Velocidad de la hélice: 301 rpm
Velocidad de rotación: 11.2 m/s
Relación de transmisión: 4.830
Diámetro del impulsor: 710 mm
Número de álabes de hélice: 2
Cierre primario: 2 RADIAL LIP SEALS
Cierre secundario: SIC/SIC
Normativa de ensayo: ISO 21630
Materiales:
Motor: AISI EN-GJL-250
Hélice: 1.4301
Concentrador: AISI 1.4301
Grosor pintura: 450 micrometre
Instalación:
Profundidad máxima de instalación: 20 m
Se ajusta al tubo y tamaño del perfil de columna.: 80/80 mm
Líquido:
Rango de temperatura del líquido: 278 .. 313 K
Datos eléctricos:
Potencia de entrada - P1: 3.4 kW
Potencia de entrada - P1: 4.1 kW
Pot. de entrada real: 3.72 kW
Potencia nominal - P2: 3.6 kW
Frecuencia de red: 50 Hz
Tensión nominal: 3 x 400-415 V
Toler. tensión: +6/-10 %
Intensidad nominal: 7.3 A
Intensidad de arranque: 47 A
Cos phi - Factor de potencia: 0.86
Cos phi - Factor de potencia a 3/4 de carga: 0.83
Cos phi - Factor de potencia a 1/2 de carga: 0.72
Eficiencia del motor a carga total: 87 %
Eficiencia del motor a una carga de 3/4: 87.8 %
Eficiencia del motor a una carga de 1/2: 87.6 %
Número de polos: 4
Tipo de arranque: Estrella/triángulo
Grado de protección (IEC 34-5): IP68
Clase de aislamiento (IEC 85): H
Resistente a explosiones: no
Longitud de cable: 10 m
Tipo de cable: S1BN8-F 11G1.5
Tipo de clavija de cable: NO
Paneles control:
Sensor de humedad: relé ALR-20/A
Detector de agua en aceite: con detector de agua en aceite
Elemento de izado:
Grúa 100kg con torno galvanizado 6AF, Cable tensor D4mm, 15m, safety stop 316 Pie de grúa galv, Abrazadera de cable para AMD y AMG
Otros:
Peso neto: 77 kg
Soporte de motor para AMG, Fijación inferior compl. para AMG, Tubo guía 80x80x3 6m 304SS, Bloqueo de profundidad para AMG, Fijación superior para AMG.

| Código | Ud | Descripción | Rendimiento | Precio | Importe |
|---|---|---|---|---|---|
| $EQ127132_1 | Ud | Agitador sumergible 4 kW (material) | 1 | 1825.12 | 1825.12 |
| %MONTK6 | h | Transporte y Montaje | 4 % | 1825.12 | 73.00 |
| %PRUEBK2 | tS | Puesta en Marcha y Pruebas Funcionamiento | 2 % | 1898.12 | 37.96 |
|  |  | Total |  |  | 1936.08 |

| Medición | Uds. | Parcial |
|---|---|---|
| ZONA ANOXICA I 12 x 9,6 x 5,5 m (1agitador/balsa) | 3 | 3.00 |
| ZONA ANOXICA II 12 x 9,6 x 5,5 m (1agitador/balsa) | 3 | 3.00 |
|  | -2 | -2.00 |
| Total |  | 4 |

**EQ127134_1** Ud Agitador sumergible 2,8 kW
2 Ud × 6815.87 (7224.82 con costes indirectos) = 14449.64
Agitador mezclador sumergible horizontal 2,8 kW (zona Facultativa)
Marca: Grundfos o equivalente
Tipo: Horizontal
Modelo: SMG.25.71.263.5.1B
Características:
Relación empuje/potencia: 0.413
Fuerza de empuje axial: 1020 N
Caudal nominal: 449 l/s
Velocidad media: 1.13 m/s
Velocidad de la hélice: 263 rpm
Velocidad de rotación: 9.78 m/
Relación de transmisión: 4.830
Diámetro del impulsor: 710 mm
Número de álabes de hélice: 2
Cierre primario: 2 RADIAL LIP SEALS
Cierre secundario: SIC/SIC
Normativa de ensayo: ISO 21630
Materiales:
Motor: AISI EN-GJL-250
Hélice: 1.4301
Concentrador: AISI 1.4301
Grosor pintura: 450 micrometre
Instalación:
Profundidad máxima de instalación: 20 m
Se ajusta al tubo y tamaño del perfil de columna.: 80/80 mm
Líquido:
Rango de temperatura del líquido: 278 .. 313 K
Datos eléctricos:
Potencia de entrada - P1: 2.8 kW
Pot. de entrada real: 2.47 kW
Potencia nominal - P2: 2.5 kW
Frecuencia de red: 50 Hz
Tensión nominal: 3 x 400-415 V
Toler. tensión: +6/-10 %
Intensidad nominal: 5.3 A
Intensidad de arranque: 47 A
Cos phi - Factor de potencia: 0.81
Cos phi - Factor de potencia a 3/4 de carga: 0.73
Cos phi - Factor de potencia a 1/2 de carga: 0.59
Eficiencia del motor a carga total: 87.9 %
Eficiencia del motor a una carga de 3/4: 87.7 %
Eficiencia del motor a una carga de 1/2: 85.9 %
Número de polos: 4
Tipo de arranque: Estrella/triángulo
Grado de protección (IEC 34-5): IP68
Clase de aislamiento (IEC 85): H
Resistente a explosiones: no
Longitud de cable: 10 m
Tipo de cable: S1BN8-F 11G1.5
Tipo de clavija de cable: NO
Paneles control:
Sensor de humedad: relé ALR-20/A
Detector de agua en aceite: con detector de agua en aceite
Elemento de izado:
Grúa 100kg con torno galvanizado 6AF, Cable tensor D4mm, 15m, safety stop 316 Pie de grúa galv, Abrazadera de cable para AMD y AMG
Otros:
Peso neto: 77 kg
Soporte de motor para AMG, Fijación inferior compl. para AMG, Tubo guía 80x80x3 6m 304SS, Bloqueo de profundidad para AMG, Fijación superior para AMG.

| Código | Ud | Descripción | Rendimiento | Precio | Importe |
|---|---|---|---|---|---|
| $EQ127134_1 | Ud | Agitador sumergible 2,8 kW (material) | 1 | 6425.22 | 6425.22 |
| %MONTK6 | h | Transporte y Montaje | 4 % | 6425.22 | 257.01 |
| %PRUEBK2 | tS | Puesta en Marcha y Pruebas Funcionamiento | 2 % | 6682.23 | 133.64 |
|  |  | Total |  |  | 6815.87 |

| Medición | Uds. | Parcial |
|---|---|---|
| ZONA FACULTATIVA 12 x 5,4 x 5,5 m (1agitador/balsa) | 3 | 3.00 |
|  | -1 | -1.00 |
| Total |  | 2 |

###### A2.02.07.01.3 Suministro de aire
Importe: 438394.71

###### A2.2.7.1.3.1 Soplantes (25/01/2008)
Importe: 253812

**EQ12713_1** Ud Soplante de levitación Magnetica Qmax=5326 m3/h (07/10/2020)
2 Ud × 98124 (104011.44 con costes indirectos) = 208022.88
Soplante de Levitación Magnética Qmax=5326 m3/h 125 kW
Marca: Sulzer o Equivalente
Modelo: HST 20-6000-1-125-40
Caudal nominal unitario 4962 Nm3/h
Incremento de presión 66 kPa
Altitud de la planta 108 m.s.n.m
Tª de aspiración 30 ºC
Humedad relativa 70 %
Presión de entrada 100,034 kPa
Presión de descarga 166,034 kPa
Valores de diseño para caudales nominal / máximo / mínimo
Potencia en eje Q nominal (kW) 103,4 kW
Potencia red Q nominal (kW) 114 kW
Tª aire salida Q nominal (ºC) 85,5 ºC
Q aire equipo máx/mín (Nm3/h) 5381 / 2711 Nm3/h
Potencia en eje Q máx/mín (kW) 113,3 / 61,5 kW
Potencia red Q max/mín (kW) 125 / 69,5 kW
Tª aire salida Q máx/mín (ºC) 86,1 / 90,4 ºC
Características técnicas
Q de aire (Nm3/h) 2000 - 6500
Rango de presión (kPa) 30 - 90
Pot. en red (kW) 125
Intensidad máx (A) 198
Tensión (V) 400
Frecuencia (Hz) 50 - 60
Ruido máx (dB) 70
Clase de Protección IP 33 D IP 54 con FAC
Protección térmica 2 x PT 100
Peso (kg) 1260
Dimensiones (mm) 1255X2153X1976
Ø admisión (DN) 400
Ø colector (DN) 300
Posición del eje Vertical
Pot. aux. 1
Voltaje aux. 400
Intensidad aux. 10
Materiales
Base: Dx51D, DC01
Válvula de seguridad: Voluta: AlSi10Mg, AlSi7Mg
Ventilador del motor: AlZn5.5MgCu
Eje: 6Cr16
Cabina: Acero laminado pintado Carcasa: AlMg0.7Si
Incluso
1 ud Válvula antirretorno. Siempre es necesario para evitar retornos desde la tubería. Se instalará después del difusor entre las bridas.
1 ud Outlet Flexible Joint, Rubber, DN 300
1 ud Caja de transporte de los accesorios del compresor por carretera
1 ud mano de obra puesta en marcha por personal técnico especializado de sulzer
1 ud Standard package for road and air transportation

| Código | Ud | Descripción | Rendimiento | Precio | Importe |
|---|---|---|---|---|---|
| $EQ12713_1 | Ud | Soplante de tornillo Qmax=5326 m3/h 160 kW (material; 07/10/2020) | 92500 | 1 | 92500.00 |
| %MONTK6 | h | Transporte y Montaje | 4 % | 92500.00 | 3700.00 |
| %PRUEBK2 | tS | Puesta en Marcha y Pruebas Funcionamiento | 2 % | 96200.00 | 1924.00 |
|  |  | Total |  |  | 98124 |

| Medición | Uds. | Parcial |
|---|---|---|
| Soplantes | 3 | 3.00 |
|  | -1 | -1.00 |
| Total |  | 2 |

**MPI0MEMB** Ud Manometro Indicador con Membrana Separadora
2 Ud × 75.71 (80.25 con costes indirectos) = 160.50

| Medición | Uds. | Parcial |
|---|---|---|
| Soplantes | 3 | 3.00 |
|  | -1 | -1.00 |
| Total |  | 2 |

**P6VM.300.16** ud Válvula mariposa ø 300 mm, 16 atm, instalada. Manual
2 ud × 1231.15 (1305.02 con costes indirectos) = 2610.04

| Medición | Uds. | Parcial |
|---|---|---|
| salida individual soplante | 3 | 3.00 |
|  | -1 | -1.00 |
| Total |  | 2 |

**P6CD.300.16** ud Carrete desmontaje DN 300 PN16
2 ud × 269.38 (285.54 con costes indirectos) = 571.08

| Medición | Uds. | Parcial |
|---|---|---|
| salida individual soplante | 3 | 3.00 |
|  | -1 | -1.00 |
| Total |  | 2 |

**TBTI0300.3.2** M Tubería de Acero Inoxidable AISI 316L DN 300 e=3.2mm
61.5 M × 294.05 (311.69 con costes indirectos) = 19168.94

| Medición | Uds. | Largo | Parcial |
|---|---|---|---|
| salida individual soplante | 3 | 1.5 | 4.50 |
| Sobre muros reactor | 1 | 12 | 12.00 |
|  | 3 | 15 | 45.00 |
| Total |  |  | 61.5 |

**TBTI0500.4.5** M Tubería de Acero Inoxidable AISI 316L DN 500 e=4.5 mm
11 M × 733.66 (777.68 con costes indirectos) = 8554.48

| Medición | Uds. | Largo | Parcial |
|---|---|---|---|
| Impulsión general en Edificio | 1 | 11 | 11.00 |
| Total |  |  | 11 |

**P6CD.500.16** ud Carrete desmontaje DN 500 PN16
1 ud × 428.99 (454.73 con costes indirectos) = 454.73

| Medición | Uds. | Parcial |
|---|---|---|
| Colector general | 1 | 1.00 |
| Total |  | 1 |

**TBTI0400.3.6** M Tubería de Acero Inoxidable AISI 316L DN 400 e=3.6mm
3 M × 469.54 (497.71 con costes indirectos) = 1493.13

| Medición | Uds. | Largo | Parcial |
|---|---|---|---|
| Sobre muros reactor | 1 | 3 | 3.00 |
| Total |  |  | 3 |

**TBTI0200.2.0** M Tubería de Acero Inoxidable AISI 316L DN 200 e=2.0mm
30 M × 130.69 (138.53 con costes indirectos) = 4155.90

| Medición | Uds. | Largo | Parcial |
|---|---|---|---|
| Sobre muros reactor | 3 | 10 | 30.00 |
| Total |  |  | 30 |

**TBTI0100.2.0** M Tubería de Acero Inoxidable AISI 316L DN 100 e=2.0mm
27 M × 66.62 (70.62 con costes indirectos) = 1906.74

| Medición | Uds. | Largo | Parcial |
|---|---|---|---|
| Sobre muros reactor | 3 | 9 | 27.00 |
| Total |  |  | 27 |

**P6POLIP6300** UD Polipasto eléctrico elevación 6.300 Kg
1 UD × 6099.6 (6465.58 con costes indirectos) = 6465.58
POLIPASTO ELECTRICO
Servicio: izado de equipos.
MARCA: GH o equivalente
Tipo: viga carril..
Modelo: ghd06m2106.
Capacidad de carga (Kg): 6300.
Velocidad de elevación (m/min.): 6/1.
Velocidad de traslación (m/min.): 20/5.
Recorrido máximo de gancho (m): 8 m
Finales de carrera en los cuatro movimientos.
Incluye 15 m de línea y cuadro de manejo.
accionamiento: eléctrico.
Potencia nominal del motor de elevación (kw): 7.5.
Potencia nominal del motor de traslación (kw): 0.36. ip 54.
acabados: según estándar del fabricante, siempre que cumpla la mínima protección que imponen las especificaciones generales del pliego.

| Código | Ud | Descripción | Rendimiento | Precio | Importe |
|---|---|---|---|---|---|
| MATPOLIP6300 | Ud | Polipasto eléctrico elevación 6300 Kg y 18 m de línea eléctrica (material) | 1 | 5750 | 5750.00 |
| %MONTK6 | h | Transporte y Montaje | 4 % | 5750.00 | 230.00 |
| %PRUEBK2 | tS | Puesta en Marcha y Pruebas Funcionamiento | 2 % | 5980.00 | 119.60 |
|  |  | Total |  |  | 6099.6 |

| Medición | Uds. | Parcial |
|---|---|---|
| Edificio soplantes | 1 | 1.00 |
| Total |  | 1 |

**CVSOKILOS** Kg Kilos de Acero en Soportes
100 Kg × 2.34 (2.48 con costes indirectos) = 248.00

| Medición | Uds. | Parcial |
|---|---|---|
| polipasto | 100 | 100.00 |
| Total |  | 100 |

###### A2.2.7.1.3.2 Parrillas aireación
Importe: 184582.71

**EQ1271312_1** Ud Parrilla de PVC de 96 difusores 11" (26/05/2020)
2 Ud × 4772.67 (5059.03 con costes indirectos) = 10118.06
Parrilla de PVC de 242 difusores 11”
Marca: Sulzer o equivalente
Modelo: PIK 300
Servicio: Aereación Zona Facultativa del Reactor Biológico
Geometría del reactor:
Forma: Rectangular
Dimensiones: 5.40 m x 11.90 m
Altura de agua: 5,50 m
Superficie: 64,26 m²
Volumen 353,43 m³
Características de la parrilla:
Diámetro del colector bajante: DN 100
Material del colector bajante: PVC
Difusor:
Modelo: PIK 300
Tipo: burbuja fina
Rango de caudales: 0,5- 10 m³/h (20º C, 1013 mbar)
Densidad de difusión: 2-24 %
Superficie: 0.060 m²
Diámetro exterior: 12"
Diámetro interior: 11"
Tamaño burbuja: 1-3 mm
Peso: 0.795 Kg
Temperatura máxima: +100 ºC
Máxima distancia entre centros: 1.200 mm
Mínima distancia entre centros: 450 mm
Altura de difusor sobre solera: 250 mm
Rango de SOTE: 5.5-8 %/ m profundidad
Pérdida de carga: 2-6 KPa
Materiales:
Cierre: Polipropileno
Anillo refuerzo: POM
Membrana: EPDM
Válvula antiretorno: Polipropileno
Bola: Acero inoxidable AISI 316
Anillo tórico: Vitón
Cuerpo: Polipropileno
Junta de cierre: EPDM y Silicona
Pieza soporte: Polipropileno
Soporte:
La sujeción al suelo se realizar mediante soporte metálico en calidad AISI 316L
formado por ase y doble abarcón unido por tornillos y doble cuerda.
La unión entre la base y el abarcón es regulable en altura.

| Código | Ud | Descripción | Rendimiento | Precio | Importe |
|---|---|---|---|---|---|
| $EQ1271312_1 | Ud | Parrilla de PVC 96 Difusores (material; 26/05/2020) | 1 | 4499.13 | 4499.13 |
| %MONTK6 | h | Transporte y Montaje | 4 % | 4499.13 | 179.97 |
| %PRUEBK2 | tS | Puesta en Marcha y Pruebas Funcionamiento | 2 % | 4679.10 | 93.58 |
|  |  | Total |  |  | 4772.67 |

| Medición | Uds. | Parcial |
|---|---|---|
| Zona Facultativa | 3 | 3.00 |
|  | -1 | -1.00 |
| Total |  | 2 |

**EQ1271312_2** Ud Parrilla de PVC de 242 difusores 11” (26/05/2020)
2 Ud × 7018.17 (7439.26 con costes indirectos) = 14878.52
Parrilla de PVC de 242 difusores 11"
Marca: Sulzer o equivalente
Modelo: PIK 300
Servicio: Aereación Reactor Biológico ZONA 1
Geometría del reactor:
Forma: Rectangular
Dimensiones: 10,00 m x 11.90 m
Altura de agua: 5,50 m
Superficie: 119,00 m²
Volumen 654, 50 m³
Características de la parrilla:
Diámetro del colector bajante: DN 125
Material del colector bajante: PVC
Difusor:
Modelo: PIK 300
Tipo: burbuja fina
Rango de caudales: 0,5- 10 m³/h (20º C, 1013 mbar)
Densidad de difusión: 2-24 %
Superficie: 0.060 m²
Diámetro exterior: 12"
Diámetro interior: 11"
Tamaño burbuja: 1-3 mm
Peso: 0.795 Kg
Temperatura máxima: +100 ºC
Máxima distancia entre centros: 1.200 mm
Mínima distancia entre centros: 450 mm
Altura de difusor sobre solera: 250 mm
Rango de SOTE: 5.5-8 %/ m profundidad
Pérdida de carga: 2-6 KPa
Materiales:
Cierre: Polipropileno
Anillo refuerzo: POM
Membrana: EPDM
Válvula antiretorno: Polipropileno
Bola: Acero inoxidable AISI 316
Anillo tórico: Vitón
Cuerpo: Polipropileno
Junta de cierre: EPDM y Silicona
Pieza soporte: Polipropileno
Soporte:
La sujeción al suelo se realizar mediante soporte metálico en calidad AISI 316L
formado por ase y doble abarcón unido por tornillos y doble cuerda.
La unión entre la base y el abarcón es regulable en altura.

| Código | Ud | Descripción | Rendimiento | Precio | Importe |
|---|---|---|---|---|---|
| $EQ1271312_2 | Ud | Parrilla de PVC 242 Difusores (material; 26/05/2020) | 1 | 6615.92 | 6615.92 |
| %MONTK6 | h | Transporte y Montaje | 4 % | 6615.92 | 264.64 |
| %PRUEBK2 | tS | Puesta en Marcha y Pruebas Funcionamiento | 2 % | 6880.56 | 137.61 |
|  |  | Total |  |  | 7018.17 |

| Medición | Uds. | Parcial |
|---|---|---|
| Reactores Zona1 | 3 | 3.00 |
|  | -1 | -1.00 |
| Total |  | 2 |

**EQ1271312_3** Ud Parrilla de PVC de 188 difusores 11” (26/05/2020)
2 Ud × 8178.19 (8668.88 con costes indirectos) = 17337.76
Parrilla de PVC de 188 difusores 11”
Marca: Sulzer o equivalente
Modelo: PIK 300
Servicio: Aereación Reactor Biológico ZONA 2
Geometría del reactor:
Forma: Rectangular
Dimensiones: 10,00 m x 11.90 m
Altura de agua: 5,50 m
Superficie: 119,00 m²
Volumen 654, 50 m³
Características de la parrilla:
Diámetro del colector bajante: DN 100
Material del colector bajante: PVC
Difusor:
Modelo: PIK 300
Tipo: burbuja fina
Rango de caudales: 0,5- 10 m³/h (20º C, 1013 mbar)
Densidad de difusión: 2-24 %
Superficie: 0.060 m²
Diámetro exterior: 12"
Diámetro interior: 11"
Tamaño burbuja: 1-3 mm
Peso: 0.795 Kg
Temperatura máxima: +100 ºC
Máxima distancia entre centros: 1.200 mm
Mínima distancia entre centros: 450 mm
Altura de difusor sobre solera: 250 mm
Rango de SOTE: 5.5-8 %/ m profundidad
Pérdida de carga: 2-6 KPa
Materiales:
Cierre: Polipropileno
Anillo refuerzo: POM
Membrana: EPDM
Válvula antiretorno: Polipropileno
Bola: Acero inoxidable AISI 316
Anillo tórico: Vitón
Cuerpo: Polipropileno
Junta de cierre: EPDM y Silicona
Pieza soporte: Polipropileno
Soporte:
La sujeción al suelo se realizar mediante soporte metálico en calidad AISI 316L
formado por ase y doble abarcón unido por tornillos y doble cuerda.
La unión entre la base y el abarcón es regulable en altura.

| Código | Ud | Descripción | Rendimiento | Precio | Importe |
|---|---|---|---|---|---|
| $EQ1271312_3 | Ud | Parrilla de PVC 188 Difusores (material; 26/05/2020) | 1 | 7709.45 | 7709.45 |
| %MONTK6 | h | Transporte y Montaje | 4 % | 7709.45 | 308.38 |
| %PRUEBK2 | tS | Puesta en Marcha y Pruebas Funcionamiento | 2 % | 8017.83 | 160.36 |
|  |  | Total |  |  | 8178.19 |

| Medición | Uds. | Parcial |
|---|---|---|
| Reactores Zona 2 | 3 | 3.00 |
|  | -1 | -1.00 |
| Total |  | 2 |

**EQ1271312_4** Ud Parrilla de PVC de 108 difusores 11” (26/05/2020)
2 Ud × 5369.27 (5691.43 con costes indirectos) = 11382.86
Parrilla de PVC de 108 difusores 11”
Marca: Sulzer o equivalente
Modelo: PIK 300
Servicio: Aereación Reactor Biológico ZONA 3
Geometría del reactor:
Forma: Rectangular
Dimensiones: 5.40 m x 11.90 m
Altura de agua: 5,50 m
Superficie: 64.26 m²
Volumen 353.43 m³
Características de la parrilla:
Diámetro del colector bajante: DN 100
Material del colector bajante: PVC
Difusor:
Modelo: PIK 300
Tipo: burbuja fina
Rango de caudales: 0,5- 10 m³/h (20º C, 1013 mbar)
Densidad de difusión: 2-24 %
Superficie: 0.060 m²
Diámetro exterior: 12"
Diámetro interior: 11"
Tamaño burbuja: 1-3 mm
Peso: 0.795 Kg
Temperatura máxima: +100 ºC
Máxima distancia entre centros: 1.200 mm
Mínima distancia entre centros: 450 mm
Altura de difusor sobre solera: 250 mm
Rango de SOTE: 5.5-8 %/ m profundidad
Pérdida de carga: 2-6 KPa
Materiales:
Cierre: Polipropileno
Anillo refuerzo: POM
Membrana: EPDM
Válvula antiretorno: Polipropileno
Bola: Acero inoxidable AISI 316
Anillo tórico: Vitón
Cuerpo: Polipropileno
Junta de cierre: EPDM y Silicona
Pieza soporte: Polipropileno
Soporte:
La sujeción al suelo se realizar mediante soporte metálico en calidad AISI 316L
formado por ase y doble abarcón unido por tornillos y doble cuerda.
La unión entre la base y el abarcón es regulable en altura.

| Código | Ud | Descripción | Rendimiento | Precio | Importe |
|---|---|---|---|---|---|
| $EQ1271312_4 | Ud | Parrilla de PVC 108 Difusores (material; 26/05/2020) | 1 | 5061.53 | 5061.53 |
| %MONTK6 | h | Transporte y Montaje | 4 % | 5061.53 | 202.46 |
| %PRUEBK2 | tS | Puesta en Marcha y Pruebas Funcionamiento | 2 % | 5263.99 | 105.28 |
|  |  | Total |  |  | 5369.27 |

| Medición | Uds. | Parcial |
|---|---|---|
| Reactores Zona 3 | 3 | 3.00 |
|  | -1 | -1.00 |
| Total |  | 2 |

**EQLIMPDIF** Kg Equipo de limpieza de difusores (24/04/2015)
1 Kg × 760.47 (806.1 con costes indirectos) = 806.10
Equipo para la limpieza periódica de difusores de elastómero, mediante aportre de ácido fórmico
Compuesto por:
Carro de trtansporte
Depósito de 50 litros de ácido fórmicao al 85%
Bomba dosificadora de hasta 10 l/h
Según EM 4416

| Código | Ud | Descripción | Rendimiento | Precio | Importe |
|---|---|---|---|---|---|
| $EQLIMPDIF | Kg | Equipo de limpieza de difusores (material; 24/04/2015) | 1 | 716.88 | 716.88 |
| %MONTK6 | h | Transporte y Montaje | 4 % | 716.88 | 28.68 |
| %PRUEBK2 | tS | Puesta en Marcha y Pruebas Funcionamiento | 2 % | 745.56 | 14.91 |
|  |  | Total |  |  | 760.47 |

| Medición | Uds. | Parcial |
|---|---|---|
| mantenimiento parrillas de difusores | 1 | 1.00 |
| Total |  | 1 |

**TBTI0150.2.0** M Tubería de Acero Inoxidable AISI 316L DN 150 e=2.0mm
17 M × 98.65 (104.57 con costes indirectos) = 1777.69

| Medición | Uds. | Largo | Parcial |
|---|---|---|---|
| bajante a parrrilla oxica 1 | 3 | 8.5 | 25.50 |
|  | -1 | 8.5 | -8.50 |
| Total |  |  | 17 |

**TBTI0125** M Tubería de Acero Inoxidable AISI 316L DN 125 e=2.0mm (18/11/2011)
17 M × 147.98 (156.86 con costes indirectos) = 2666.62
Tubería de acero inoxidable de diámetro DN 125 mm.
Construcción: Mediante soldadura.
Espesor: 3,5 mm.
Material: Acero inoxidable AISI - 316/316 L.
Material accesorios: Acero inoxidable AISI - 316/316 L.
Norma: Schedule 10 S
Acabado: Decapado.
Incluso p.p. de uniones, piezas especiales y anclajes.

| Código | Ud | Descripción | Rendimiento | Precio | Importe |
|---|---|---|---|---|---|
| $TBTI0125 | m | Tuberia de Acero Inoxidable AISI 316L DN 125 e=3.5mm (material; 11/11/2020) | 1 | 136.83 | 136.83 |
| %P.P.PIEZ5 | % | P.P. tuberías de conexión y piezas especiales | 5 % | 136.83 | 6.84 |
| %MONT-3 VAR | % | Montaje y pruebas-3% | 3 % | 143.67 | 4.31 |
|  |  | Total |  |  | 147.98 |

| Medición | Uds. | Largo | Parcial |
|---|---|---|---|
| bajante a parrrilla oxica 2 | 3 | 8.5 | 25.50 |
|  | -1 | 8.5 | -8.50 |
| Total |  |  | 17 |

**TBTI0100.2.0** M Tubería de Acero Inoxidable AISI 316L DN 100 e=2.0mm
34 M × 66.62 (70.62 con costes indirectos) = 2401.08

| Medición | Uds. | Largo | Parcial |
|---|---|---|---|
| bajante a parrrilla oxica 3 | 3 | 8.5 | 25.50 |
| Bajante a parrilla Zona Facultativa | 3 | 8.5 | 25.50 |
|  | -2 | 8.5 | -17.00 |
| Total |  |  | 34 |

**P6CD.150.16** ud Carrete desmontaje DN150PN16
3 ud × 146.18 (154.95 con costes indirectos) = 464.85

| Medición | Uds. | Parcial |
|---|---|---|
| bajante a parrrilla oxica 1 | 3 | 3.00 |
| Total |  | 3 |

**P6CD.125.16** ud Carrete desmontaje DN125 PN16
3 ud × 112.19 (118.92 con costes indirectos) = 356.76

| Medición | Uds. | Parcial |
|---|---|---|
| bajante a parrrilla oxica 2 | 3 | 3.00 |
| Total |  | 3 |

**P6CD.100.16** ud Carrete desmontaje DN100 PN16
6 ud × 69.69 (73.87 con costes indirectos) = 443.22

| Medición | Uds. | Parcial |
|---|---|---|
| Bajante a parrrilla oxica 3 | 3 | 3.00 |
| Bajante a parrilla Zona Facultativa | 3 | 3.00 |
| Total |  | 6 |

**VDMEI0150** Ud Válvula de Diafragma tipo IRIS DN 150 mm
2 Ud × 15441.83 (16368.34 con costes indirectos) = 32736.68
Válvula de regulación de diafragma IRIS DN 150 mm
Marca: EGGER TURO o equivalente
Modelo: IRIS BS DN 150
Tipo de válvula: Válvula de regulación de diafragma IRIS
Características:
Fluido: Aire
Peso específico: 1,293 Kg/Nm³
Caudal: 3.102 m³/h
Pérdidas de carga estáticas: 0,64 bar
Pérdidas de carga dinámicas
a caudal máx sin válvula: 0,10 bar
Diferencia entre presión de
la instalación sin válvula y
presión estática máxima a
Q= 0: 0,10 bar
Presión mínima necesaria para
la regulación (válvula +
reducciones): 0,010 bar
Presión relativa mínima necesaria
a Q máximo: 0,750 bar
Pérdidas de carga a válvula
abierta dpQmax a Qmax: 0,005 bar
Accionamiento: AUMA-NORM
Esquema de medidas: MBS 842.05-04
Esquema de sección: 927 06 7000-00
Sección suplementaria: T-1027-04/f
Presión de servicio máx: 6 bar
Presión de ensayo max: 8 bar
Presión diferencial max: 6 bar
Temperatura de servicio: 90 ºC
Eje de accionamiento: 24 x 3
Nº de vueltas por carrera: 62
Tiempo de apertura/cierre: 116 s
Brida de aspiración: DN 150
Brida de impulsión: DN 150
Peso: 82 Kg
Ejecución:
Cuerpo: Bronce 20
Corona: Bronce esferoidal 40
Elastómeros: NBR
Suministro: A4
Pintura: Chorreado de arena Sa 2 1/2- 3
Imprimación: 80 microm Epoxy 2 componentes
Acabado: 60 microm a 2 componentes, color RAL 5015
Válido para montaje exterior
Características de funcionamiento:
Fabricante: AUMA
Tipo: SAR 07.5
Servicio intermitente: S4-25 ED
Temperatura ambiente: - 25ºC a 60 ºC
Velocidad de rotación: 32 t/min
Protección: IP 67
Tensión / Frecuencia: 400 V/ 50 Hz
Potencia: 0,37 kW
Intensidad nominal: 1,7 A
Intensidad de arranque: 4,6 A
Factor de potencia: 0,58
Rendimiento: 62%
Equipamiento de base Auma- Norm:
Contactor fin de carrera de apertura y de cierre fácilmente regulable
mediante un cuenta revoluciones
Contactor limitador de par regulable en continuo para las
direciones de apertura y cierre
Conexión eléctrica para el motor y el mando por ficha de
conexión de mando
Volante para accionamiento de socorro en caso de avería
del motor
Calefacción en la cajera de los conectores, auto- regulable, como
protección climática, alimentación externa 110- 250 V/ 50 Hz AC/DC
Protección contra la corrosión KN, RAL 5015
Reductor para indicador de posición y/o transmisor a distancia eléctrico
Indicador de posición electrónico RWG- sistema de condctores de
4 hilos, alimentación externa 24 V DC ± 15% aplanado, salida 4-20 mA
Protección IP 67
Envío de señal para el fin de carrera Abierto- Cerrado sobre contacto
libre de potencial
Envío de señal del selector Local- Parada- Distancia en contactos libres
de potencial
Relés para la señalización del conjunto de averías ( orden de secuencias
de fases y fallos de fase, termostato desconectado, contactor de par
desconectado)
Control de fases y del orden de secuencia de fases
Circuito lógico programable, ajustado para corte en los finales de carrera
Bloc Thyristor en lugar de contactores inversores
Comando local: Selector Local- Parada- Distancia
Botón pulsador Apertura- Parada- Cierre
Luminosos Abierto (verde)- Avería (rojo)-+
Cerrado (amarillo)
Alimentación interna de la tensión de control por transformador
Entrada por señal de accionamiento externa Apertura- Parada- Cierre, 24 V DC
Esquema de cableado: MSP 110KC3-A18E1 KMS TP 104/001
Posicionador, señal de entrada 4 - 20 mA
Contactor selector con dos gamas
Separador galvánico para la transmisión externa de la posición.

| Código | Ud | Descripción | Rendimiento | Precio | Importe |
|---|---|---|---|---|---|
| $VDMEI0150 | Ud | Válvula de regulación de diafragma IRIS DN 150 mm (material) | 1 | 14556.78 | 14556.78 |
| %MONTK6 | h | Transporte y Montaje | 4 % | 14556.78 | 582.27 |
| %PRUEBK2 | tS | Puesta en Marcha y Pruebas Funcionamiento | 2 % | 15139.05 | 302.78 |
|  |  | Total |  |  | 15441.83 |

| Medición | Uds. | Parcial |
|---|---|---|
| Regulación aire parrrilla oxica 1 | 3 | 3.00 |
|  | -1 | -1.00 |
| Total |  | 2 |

**VDMRI0125** Ud Válvula de Diafragma tipo IRIS DN 125 mm
2 Ud × 14002.56 (14842.71 con costes indirectos) = 29685.42
Válvula de regulación de diafragma IRIS DN 125 mm
Marca: EGGER TURO o equivalente
Modelo: IRIS BS DN 125
Tipo de válvula: Válvula de regulación de diafragma IRIS
Características:
Fluido: Aire
Peso específico: 1,293 Kg/Nm³
Caudal: 2.298 m³/h
Pérdidas de carga estáticas: 0,64 bar
Pérdidas de carga dinámicas
a caudal máx sin válvula: 0,10 bar
Diferencia entre presión de
la instalación sin válvula y
presión estática máxima a
Q= 0: 0,10 bar
Presión mínima necesaria para
la regulación (válvula +
reducciones): 0,010 bar
Presión relativa mínima necesaria
a Q máximo: 0,750 bar
Pérdidas de carga a válvula
abierta dpQmax a Qmax: 0,006 bar
Accionamiento: AUMA-NORM
Esquema de medidas: MBS 842.05-04
Esquema de sección: 927 06 7000-00
Sección suplementaria: T-1027-04/f
Presión de servicio máx: 6 bar
Presión de ensayo max: 8 bar
Presión diferencial max: 6 bar
Temperatura de servicio: 90 ºC
Eje de accionamiento: 24 x 3
Nº de vueltas por carrera: 58
Tiempo de apertura/cierre: 109 s
Brida de aspiración: DN 125
Brida de impulsión: DN 125
Peso: 80 Kg
Ejecución:
Cuerpo: Bronce 20
Corona: Bronce esferoidal 40
Elastómeros: NBR
Suministro: A4
Pintura: Chorreado de arena Sa 2 1/2- 3
Imprimación: 80 microm Epoxy 2 componentes
Acabado: 60 microm a 2 componentes, color RAL 5015
Válido para montaje exterior
Características de funcionamiento:
Fabricante: AUMA
Tipo: SAR 07.5
Servicio intermitente: S4-25 ED
Temperatura ambiente: - 25ºC a 60 ºC
Velocidad de rotación: 32 t/min
Protección: IP 67
Tensión / Frecuencia: 400 V/ 50 Hz
Potencia: 0,37 kW
Intensidad nominal: 1,7 A
Intensidad de arranque: 4,6 A
Factor de potencia: 0,58
Rendimiento: 62%
Equipamiento de base Auma- Norm:
Contactor fin de carrera de apertura y de cierre fácilmente regulable
mediante un cuenta revoluciones
Contactor limitador de par regulable en continuo para las
direciones de apertura y cierre
Conexión eléctrica para el motor y el mando por ficha de
conexión de mando
Volante para accionamiento de socorro en caso de avería
del motor
Calefacción en la cajera de los conectores, auto- regulable, como
protección climática, alimentación externa 110- 250 V/ 50 Hz AC/DC
Protección contra la corrosión KN, RAL 5015
Reductor para indicador de posición y/o transmisor a distancia eléctrico
Indicador de posición electrónico RWG- sistema de condctores de
4 hilos, alimentación externa 24 V DC ± 15% aplanado, salida 4-20 mA
Protección IP 67
Envío de señal para el fin de carrera Abierto- Cerrado sobre contacto
libre de potencial
Envío de señal del selector Local- Parada- Distancia en contactos libres
de potencial
Relés para la señalización del conjunto de averías ( orden de secuencias
de fases y fallos de fase, termostato desconectado, contactor de par
desconectado)
Control de fases y del orden de secuencia de fases
Circuito lógico programable, ajustado para corte en los finales de carrera
Bloc Thyristor en lugar de contactores inversores
Comando local: Selector Local- Parada- Distancia
Botón pulsador Apertura- Parada- Cierre
Luminosos Abierto (verde)- Avería (rojo)-+
Cerrado (amarillo)
Alimentación interna de la tensión de control por transformador
Entrada por señal de accionamiento externa Apertura- Parada- Cierre, 24 V DC
Esquema de cableado: MSP 110KC3-A18E1 KMS TP 104/001
Posicionador, señal de entrada 4 - 20 mA
Contactor selector con dos gamas
Separador galvánico para la transmisión externa de la posición.

| Código | Ud | Descripción | Rendimiento | Precio | Importe |
|---|---|---|---|---|---|
| $VDMRI0125 | Ud | Válvula de regulación de diafragma IRIS DN 125 mm (material; 11/11/2020) | 1 | 13200 | 13200.00 |
| %MONTK6 | h | Transporte y Montaje | 4 % | 13200.00 | 528.00 |
| %PRUEBK2 | tS | Puesta en Marcha y Pruebas Funcionamiento | 2 % | 13728.00 | 274.56 |
|  |  | Total |  |  | 14002.56 |

| Medición | Uds. | Parcial |
|---|---|---|
| Regulación aire parrrilla oxica 2 | 3 | 3.00 |
|  | -1 | -1.00 |
| Total |  | 2 |

**VDMRI0100** Ud Válvula de Diafragma tipo IRIS DN 100 mm
4 Ud × 12665.78 (13425.73 con costes indirectos) = 53702.92
Válvula de regulación de diafragma IRIS DN 100 mm
Marca: EGGER TURO o equivalente
Modelo: IRIS BS DN 100
Tipo de válvula: Válvula de regulación de diafragma IRIS
Características:
Fluido: Aire
Caudal de aire a regular: 1.222 Nm³/h
Pérdidas de carga estáticas
máxima: 0,64 bar
Pérdidas de carga dinámicas
a Qmax (sin válvula): 0,10 bar
Diferencia entre presión de la
instalación y presión estática max: 0,10 bar
Presión mínima necesaria para la
regulación: 0,010 bar
Presión relativa mín. necesaria
a Qmax: 0,75 bar
Pérdida de carga a válvula abierta
dpQmax a Qmax: 0,006 bar
Accionamiento: AUMA-NORM
Esquema de medidas: MBS 842.05-04
Esquema de sección: 927 06 7000-00
Sección suplementaria: T-1027-04/f
Presión de servicio máx: 6 bar
Presión de ensayo max: 8 bar
Presión diferencial max: 6 bar
Temperatura de servicio: 90 ºC
Eje de accionamiento: 24 x 3
Nº de vueltas por carrera: 37
Tiempo de apertura/cierre: 69 s
Brida de aspiración: DN 100
Brida de impulsión: DN 100
Peso: 62 Kg
Ejecución:
Cuerpo: Bronce 20
Corona: Bronce esferoidal 50
Elastómeros: NBR
Suministro: A4
Pintura: Chorreado de arena Sa 2 1/2- 3
Imprimación: 80 microm Epoxy 2 componentes
Acabado: 60 microm a 2 componentes, color RAL 5015
Válido para montaje exterior
Características de funcionamiento:
Fabricante: AUMA
Tipo: SAR 07.5
Servicio intermitente: S4-25 ED
Temperatura ambiente: - 25ºC a 60 ºC
Velocidad de rotación: 32 t/min
Protección: IP 67
Tensión / Frecuencia: 400 V/ 50 Hz
Potencia: 0,37 kW
Intensidad nominal: 1,7 A
Intensidad de arranque: 4,6 A
Factor de potencia: 0,58
Rendimiento: 62%
Equipamiento de base Auma- Norm:
Contactor fin de carrera de apertura y de cierre fácilmente regulable
mediante un cuenta revoluciones
Contactor limitador de par regulable en continuo para las
direciones de apertura y cierre
Conexión eléctrica para el motor y el mando por ficha de
conexión de mando
Volante para accionamiento de socorro en caso de avería
del motor
Calefacción en la cajera de los conectores, auto- regulable, como
protección climática, alimentación externa 110- 250 V/ 50 Hz AC/DC
Protección contra la corrosión KN, RAL 5015
Reductor para indicador de posición y/o transmisor a distancia eléctrico
Indicador de posición electrónico RWG- sistema de condctores de
4 hilos, alimentación externa 24 V DC ± 15% aplanado, salida 4-20 mA
Protección IP 67
Envío de señal para el fin de carrera Abierto- Cerrado sobre contacto
libre de potencial
Envío de señal del selector Local- Parada- Distancia en contactos libres
de potencial
Relés para la señalización del conjunto de averías ( orden de secuencias
de fases y fallos de fase, termostato desconectado, contactor de par
desconectado)
Control de fases y del orden de secudncia de fases
Circuito lógico programable, ajustado para corte en los finales de carrera
Bloc Thyristor en lugar de contactores inversores
Comando local: Selector Local- Parada- Distancia
Botón pulsador Apertura- Parada- Cierre
Luminosos Abierto (verde)- Avería (rojo)-+
Cerrado (amarillo)
Alimentación interna de la tensión de control por transformador
Entrada por señal de accionamiento externa Apertura- Parada- Cierre, 24 V DC
Esquema de cableado: MSP 110KC3-A18E1 KMS TP 104/001
Posicionador, señal de entrada 4 - 20 mA
Contactor selector con dos gamas
Separador galvánico para la transmisión externa de la posición.

| Código | Ud | Descripción | Rendimiento | Precio | Importe |
|---|---|---|---|---|---|
| $VDMRI0100 | Ud | Válvula de regulación de diafragma IRIS DN 100 mm (material) | 1 | 11939.84 | 11939.84 |
| %MONTK6 | h | Transporte y Montaje | 4 % | 11939.84 | 477.59 |
| %PRUEBK2 | tS | Puesta en Marcha y Pruebas Funcionamiento | 2 % | 12417.43 | 248.35 |
|  |  | Total |  |  | 12665.78 |

| Medición | Uds. | Parcial |
|---|---|---|
| Regulación aire parrrilla oxica 3 | 3 | 3.00 |
| Regulación aire parrrilla Zona Facultativa | 3 | 3.00 |
|  | -2 | -2.00 |
| Total |  | 4 |

**P6VM.150.16** ud Válvula mariposa ø 150 mm, 16 atm, instalada. Manual
2 ud × 500.77 (530.82 con costes indirectos) = 1061.64

| Medición | Uds. | Largo | Parcial |
|---|---|---|---|
| Aislamiento parrilla zona óxica 1 | 3 | 1 | 3.00 |
|  | -1 |  | -1.00 |
| Total |  |  | 2 |

**P6VM.125.16** ud Válvula mariposa ø 125 mm, 16 atm, instalada. Manual
2 ud × 417.92 (443 con costes indirectos) = 886.00

| Medición | Uds. | Largo | Parcial |
|---|---|---|---|
| Aislamiento parrilla zona óxica 2 | 3 | 1 | 3.00 |
|  | -1 |  | -1.00 |
| Total |  |  | 2 |

**P6VM.100.16** ud Válvula mariposa ø 100 mm, 16 atm, instalada. Manual
5 ud × 331.8 (351.71 con costes indirectos) = 1758.55

| Medición | Uds. | Largo | Parcial |
|---|---|---|---|
| Aislamiento parrilla zona óxica 3 | 3 | 1 | 3.00 |
| Aislamiento parrilla zona facultativa | 3 | 1 | 3.00 |
|  | -1 |  | -1.00 |
| Total |  |  | 5 |

**VBP00040** Ud Válvula de Bola de PVC DN 40 (19/05/2017)
8 Ud × 28.01 (29.69 con costes indirectos) = 237.52
Válvula de cierre esférico DN 40, de PVCPVC.
Marca : ASTRAL - CEPEX o equivalente.
Presión: PN 16
Conexiones: Casquillos para encolar.
MATERIALES
Cuerpo: PVC
Esfera: PVC
Juntas: Polietileno ( en asiento esfera)
EPDM (en anillos tóricos)
Según EM 12

| Código | Ud | Descripción | Rendimiento | Precio | Importe |
|---|---|---|---|---|---|
| MATVBPVC40 | Ud | Valvula de bola de PVC DN 40 (material; 19/05/2017) | 1 | 26.4 | 26.40 |
| %MONTK6 | h | Transporte y Montaje | 4 % | 26.40 | 1.06 |
| %PRUEBK2 | tS | Puesta en Marcha y Pruebas Funcionamiento | 2 % | 27.46 | 0.55 |
|  |  | Total |  |  | 28.01 |

| Medición | Uds. | Largo | Parcial |
|---|---|---|---|
| purga de aire de parrillas | 3 | 4 | 12.00 |
|  | -1 | 4 | -4.00 |
| Total |  |  | 8 |

**TBTPC040** m Tubería PVC DN 40 mm, P 6 Atm (19/05/2017)
102 m × 1.16 (1.23 con costes indirectos) = 125.46
Tubería de PVC DN 40 mm.
Construcción: Tubería y piezas especiales unidas mediante brida.
Material: PVC.
Materiales accesorios: PVC, Piezas estándar.
Presión: 6 ATM (0 A 25º C).
Normas: UNE-EN 1452, 53399.
Incluso p.p. piezas especiales y anclajes
Según EM 07

| Código | Ud | Descripción | Rendimiento | Precio | Importe |
|---|---|---|---|---|---|
| $TBTPC040 | m | Tubería PVC DN 40 mm, P 6 Atm (material; 19/05/2017) | 1 | 1.16 | 1.16 |
|  |  | Total |  |  | 1.16 |

| Medición | Uds. | Largo | Ancho | Parcial |
|---|---|---|---|---|
| purga de aire de las parrillas | 3 | 4 | 8.5 | 102.00 |
| Total |  |  |  | 102 |

**CKOKILOINOX** Kg Acero inoxidable AISI 316 L en soportes
300 Kg × 5.52 (5.85 con costes indirectos) = 1755.00
Suministro y colocación de Acero en soportes construidos a base de perfiles laminados y chapa de acero, con anclajes, abrazaderas, etc. en acero inoxidable AISI-316 L.

| Código | Ud | Descripción | Rendimiento | Precio | Importe |
|---|---|---|---|---|---|
| $CVSOKILOINOX | Kg | Acero inoxidable AISI 316 L en soportes (material; 11/11/2020) | 1 | 5.2 | 5.20 |
| %MONTK6 | h | Transporte y Montaje | 4 % | 5.20 | 0.21 |
| %PRUEBK2 | tS | Puesta en Marcha y Pruebas Funcionamiento | 2 % | 5.41 | 0.11 |
|  |  | Total |  |  | 5.52 |

| Medición | Uds. | Largo | Parcial |
|---|---|---|---|
|  | 2 | 150 | 300.00 |
| Total |  |  | 300 |

###### A2.02.07.01.4 Bombeo de recirculación interna (18/11/2011)
Importe: 327354.19

**EQ12714_1** Ud Bomba de hélice totalmente sumergible Q= 1.211 m3/h a 1 m.c.a (17/05/2020)
2 Ud × 10803.31 (11451.51 con costes indirectos) = 22903.02
Bomba de hélice totalmente sumergible Q= 1.211 m3/h a 1 m.c.a
Marca: SULZER o equivalente
Modelo: RCP5034 A75/12 EC NG
Servicio: Bombeo de recirculación interna de zona anaerobia a anóxica
Datos de la instalación
Caudal unitario solicitado 1.205 m3/h
Altura manométrica calculada 1 m.c.a.
Tipo de agua agua residual
Tipo de instalación sumergida fija en pared
Temperatura del agua ambiente
Densidad 1 Tm/m3
Parámetros en el punto de servicio
Caudal unitario: 1211 m3/h
Altura manométrica: 1,01 m.c.a
Rendimiento hidráulico: 59,63 %
Potencia en el eje: 5,57 kW
Potencia P1 7,77 kW
Potencia en el eje P2 5,57 kW
Tipo de instalación Bomba simple
Datos de la bomba
Tipo RCP 500 50 HZ
Serie RCP
N° de álabes 3
Boca impulsión DN500
Impulsor Hélice
Diámetro de impulsor 492 mm
Tipo de instalación sumergida
Hidráulica:
Tipo de impulsor: Hélice de tres álabes
Diámetro del impulsor: 5034
Velocidad del impulsor: 461 rpm
Diámetro del tubo de descarga: 500 mm
Paso de sólidos: n/a mm
Datos del motor
Tensión nominal 400 V
Pot. absorbida en el eje P2 7,5 kW
Nº de polos 12
Factor de potencia 0,61
Intensidad de arranque 53,9 A
Par de arranque 135 Nm
Clase de aislamiento F
Frecuencia 50 Hz
Velocidad nominal 462 1/min
Rendimiento 72,2 %
Corriente nominal 24,5 A
Par nominal 155 Nm
Grado de protección IP 68
N° arranques/hora 10
Incluso pescante izado 500 Kg

| Código | Ud | Descripción | Rendimiento | Precio | Importe |
|---|---|---|---|---|---|
| $EQ12714_1 | Ud | Bomba de hélice totalmente sumergible Q= 1.211 m3/h a 1 m.c.a (material; 17/05/2020) | 1 | 10184.12 | 10184.12 |
| %MONTK6 | h | Transporte y Montaje | 4 % | 10184.12 | 407.36 |
| %PRUEBK2 | tS | Puesta en Marcha y Pruebas Funcionamiento | 2 % | 10591.48 | 211.83 |
|  |  | Total |  |  | 10803.31 |

| Medición | Uds. | Parcial |
|---|---|---|
| Funcionando UCT o A2O | 3 | 3.00 |
|  | -1 | -1.00 |
| Total |  | 2 |

**EQ12714_2** Ud Bomba de hélice totalmente sumergible Q= 420 m3/h a 1 m.c.a (17/05/2020)
2 Ud × 8753.86 (9279.09 con costes indirectos) = 18558.18
Bomba de hélice totalmente sumergible Q= 420 m3/h a 1 m.c.a
Marca: SULZER o equivalente
Modelo: RCP4024 A30/8 EC
Servicio: Bombeo de recirculación interna de zona anóxica a Zona anaerobia
Datos de la instalación
Caudal unitario solicitado 400 m3/h
Altura manométrica calculada 1 m.c.a.
Tipo de agua agua residual
Tipo de instalación sumergida fija en pared
Temperatura del agua ambiente
Densidad 1 Tm/m3
Parámetros en el punto de servicio
Caudal unitario: 419,8 m3/h
Altura manométrica: 1,01 m.c.a
Rendimiento hidráulico: 48,33 %
Potencia en el eje: 2,52 kW
Potencia P1 7,77 kW
Potencia en el eje P2 5,57 kW
Fluido Agua
Tipo de instalación Bomba simple
Datos de la bomba
Tipo RCP 400 50 HZ
Serie RCP
N° de álabes 3
Boca impulsión DN400
Impulsor Hélice
Diámetro de impulsor 394 mm
Boca de aspiración DN400
Tipo de instalación sumergida
Hidráulica:
Tipo de impulsor: Hélice de tres álabes
Diámetro del impulsor: 4024
Velocidad del impulsor: 730 rpm
Diámetro del tubo de descarga: 400 mm
Paso de sólidos: n/a mm
Datos del motor
Tensión nominal 400 V
Pot. absorbida en el eje P2 3 kW
Nº de polos 8
Factor de potencia 0,61
Intensidad de arranque 37 A
Par de arranque 72,9 Nm
Clase de aislamiento F
Frecuencia 50 Hz
Velocidad nominal 703 1/min
Rendimiento 71,5 %
Corriente nominal 9,3 A
Par nominal 40,8 Nm
Grado de protección IP 68
N° arranques/hora 10
Incluso pescante izado 500 Kg

| Código | Ud | Descripción | Rendimiento | Precio | Importe |
|---|---|---|---|---|---|
| $EQ12714_2 | Ud | Bomba de hélice totalmente sumergible Q= 420 m3/h a 1 m.c.a (material; 17/05/2020) | 1 | 8252.14 | 8252.14 |
| %MONTK6 | h | Transporte y Montaje | 4 % | 8252.14 | 330.09 |
| %PRUEBK2 | tS | Puesta en Marcha y Pruebas Funcionamiento | 2 % | 8582.23 | 171.64 |
|  |  | Total |  |  | 8753.86 |

| Medición | Uds. | Parcial |
|---|---|---|
| Funcionando UCT | 3 | 3.00 |
|  | -1 | -1.00 |
| Total |  | 2 |

**TBTI0600.5.6** M Tubería de Acero Inoxidable AISI 316L DN 600 e=5.6mm
180 M × 1096.31 (1162.09 con costes indirectos) = 209176.20

| Medición | Uds. | Largo | Parcial |
|---|---|---|---|
| A zona Anoxica 1 | 3 | 55 | 165.00 |
| A zona Anoxica 2 | 3 | 5 | 15.00 |
| Total |  |  | 180 |

**TBTI0400.3.6** M Tubería de Acero Inoxidable AISI 316L DN 400 e=3.6mm
57 M × 469.54 (497.71 con costes indirectos) = 28369.47

| Medición | Uds. | Largo | Parcial |
|---|---|---|---|
| Zona Anoxica 1 - Z. Anaerobia | 3 | 19 | 57.00 |
| Total |  |  | 57 |

**P6VM.600.16** Ud Válvula mariposa ø600 mm, 16 atm, instalada. Manual
4 Ud × 2823.33 (2992.73 con costes indirectos) = 11970.92

| Medición | Uds. | Largo | Parcial |
|---|---|---|---|
| En llegada a cámara Anóxica 1 | 3 | 1 | 3.00 |
| En llegada a cámara Anóxica 2 | 3 | 1 | 3.00 |
|  | -2 |  | -2.00 |
| Total |  |  | 4 |

**P6CD.600.16** ud Carrete desmontaje DN 600 PN16
3 ud × 524.23 (555.68 con costes indirectos) = 1667.04

**P6CD.400.16** ud Carrete desmontaje DN 400 PN16
30 ud × 391.23 (414.7 con costes indirectos) = 12441.00

| Medición | Uds. | Largo | Parcial |
|---|---|---|---|
| A zona Anoxica 1 | 3 | 5 | 15.00 |
| A zona Anoxica 2 | 3 | 5 | 15.00 |
| Total |  |  | 30 |

**MCAEH500** Ud Medidor electromagnético en tubería DN 500 mm tipo2
2 Ud × 2423.93 (2569.37 con costes indirectos) = 5138.74
Marca: ENDRESS+HAUSER o equivalente
Modelo: Promag 10L5H, DN500 20"
Medidor Electromagnético de Caudal
Asignar línea 1 Volumen caudal
Asignar línea 2 Totalizador 1
Asignar señal de salida corriente Volumen caudal
Span de corriente 4-20 mA HART NAMUR
Valor 20mA 2,000.000 m3/h
Constante de Tiempo 1.000 s
PulseOutput1Assign Volumen caudal
PulseOutput1Value 0.25000 m3
Amplitud del Pulso 100.000 ms
PulseOutput1OutputSignal Pasivo - negativo
Modo contra Fallo salida corriente/Failsafe mode curren
Asignar Totalizador 1 Volumen caudal
Unidades Totalizador 1 m3
M Recubrimiento Interno: Poliuretano Certificado
WRAS BS6920 para Agua Potable
2 Conexión a Proceso: PN10, Acero al Carbono,
Bridas EN1092-1 (DIN2501)
0 Electrodos: 1.4435/316L
A Calibración: 0.5%
1 Test Adicional: No incluído
A Homologación: Zona no clasificada
A Versión: Compacta. Cabezal Alu, IP67 NEMA4X
0 Cable, Versión Remota: No requerido
A Entrada de Cable: Prensaestopas M20
4 Alimentación; Display: 85-250VAC; LCD 2 líneas,
pulsadores
A Ajuste; Software: Estándar de fábrica. Versión
Básica
A Señal de Salida: 4-20mA HART + Impulso Pasivo

| Código | Ud | Descripción | Rendimiento | Precio | Importe |
|---|---|---|---|---|---|
| $MCAEH500 | Ud | Medidor electromagnético en tubería DN 500 mm tipo2 (material) | 1 | 2285 | 2285.00 |
| %MONTK6 | h | Transporte y Montaje | 4 % | 2285.00 | 91.40 |
| %PRUEBK2 | tS | Puesta en Marcha y Pruebas Funcionamiento | 2 % | 2376.40 | 47.53 |
|  |  | Total |  |  | 2423.93 |

| Medición | Uds. | Parcial |
|---|---|---|
|  | 3 | 3.00 |
|  | -1 | -1.00 |
| Total |  | 2 |

**MCAEH300** Ud Medidor electromagnético en tubería DN 300 mm tipo2
2 Ud × 1122.87 (1190.24 con costes indirectos) = 2380.48
Medidor electromagnético DN 300
Marca: ENDRESS+HAUSER o equivalente
Modelo: 10W3f-UD0A1AA0A4AA
Promag 10L3H, DN300 12"
Medidor Electromagnético de Caudal
Asignar línea 1 Volumen caudal
Asignar línea 2 Totalizador 1
Asignar señal de salida corriente Volumen caudal
Span de corriente 4-20 mA HART NAMUR
Valor 20mA 750.000 m3/h
Constante de Tiempo 1.000 s
PulseOutput1Assign Volumen caudal
PulseOutput1Value 0.10000 m3
Amplitud del Pulso 100.000 ms
PulseOutput1OutputSignal Pasivo - negativo
Modo contra Fallo salida corriente/Failsafe mode curren
Asignar Totalizador 1 Volumen caudal
Unidades Totalizador 1 m3
M Recubrimiento Interno: Poliuretano Certificado
WRAS BS6920 para Agua Potable
E Conexión a Proceso: PN10, St37-2, Bridas locas,
chapa estampada EN1092-1 (DIN2501)
0 Electrodos: 1.4435/316L
A Calibración: 0.5%
1 Test Adicional: No incluído
A Homologación: Zona no clasificada
A Versión: Compacta. Cabezal Alu, IP67 NEMA4X
0 Cable, Versión Remota: No requerido
A Entrada de Cable: Prensaestopas M20
4 Alimentación; Display: 85-250VAC; LCD 2 líneas,
pulsadores
A Ajuste; Software: Estándar de fábrica. Versión
Básica
A Señal de Salida: 4-20mA HART + Impulso Pasivo

| Código | Ud | Descripción | Rendimiento | Precio | Importe |
|---|---|---|---|---|---|
| $MCAEH300 | Ud | Medidor electromagnético en tubería DN 300 mm tipo2 (material; 11/11/2020) | 1 | 1058.51 | 1058.51 |
| %MONTK6 | h | Transporte y Montaje | 4 % | 1058.51 | 42.34 |
| %PRUEBK2 | tS | Puesta en Marcha y Pruebas Funcionamiento | 2 % | 1100.85 | 22.02 |
|  |  | Total |  |  | 1122.87 |

| Medición | Uds. | Parcial |
|---|---|---|
|  | 3 | 3.00 |
|  | -1 | -1.00 |
| Total |  | 2 |

**TRI600500** ud Reducción AISI 316L DN 600/500 mm
6 ud × 1511.64 (1602.34 con costes indirectos) = 9614.04
Cono de Reducción fabricada en Acero Inoxidable AISI 316 L DN 600/400 mm.
Material: Acero Inoxidable AISI 316 L
Diámetro mayor: 600 mm
Diámetro menor: 500 mm
Schedule: 10S
Norma: ASTM A - 403

| Código | Ud | Descripción | Rendimiento | Precio | Importe |
|---|---|---|---|---|---|
| $TRI600500 | ud | Reducción AISI 316L DN 600/500 mm (material) | 1 | 1425 | 1425.00 |
| %MONTK6 | h | Transporte y Montaje | 4 % | 1425.00 | 57.00 |
| %PRUEBK2 | tS | Puesta en Marcha y Pruebas Funcionamiento | 2 % | 1482.00 | 29.64 |
|  |  | Total |  |  | 1511.64 |

| Medición | Uds. | Largo | Parcial |
|---|---|---|---|
| Reducción Caudalimetro | 3 | 2 | 6.00 |
| Total |  |  | 6 |

**TRI400300** Ud Reducción AISI 316L DN 400/300 mm
6 Ud × 531.46 (563.35 con costes indirectos) = 3380.10
Cono de Reducción fabricada en Acero Inoxidable AISI 316 L DN 400/300 mm.
Material: Acero Inoxidable AISI 316 L
Diámetro mayor: 400 mm
Diámetro menor: 300 mm
Schedule: 10S
Norma: ASTM A - 403

| Código | Ud | Descripción | Rendimiento | Precio | Importe |
|---|---|---|---|---|---|
| $TRI400300 | Ud | Reducción AISI 316 L DN400/300 (material) | 1 | 501 | 501.00 |
| %MONTK6 | h | Transporte y Montaje | 4 % | 501.00 | 20.04 |
| %PRUEBK2 | tS | Puesta en Marcha y Pruebas Funcionamiento | 2 % | 521.04 | 10.42 |
|  |  | Total |  |  | 531.46 |

| Medición | Uds. | Largo | Parcial |
|---|---|---|---|
| Reducción Caudalimetro | 3 | 2 | 6.00 |
| Total |  |  | 6 |

**CKOKILOINOX** Kg Acero inoxidable AISI 316 L en soportes
300 Kg × 5.52 (5.85 con costes indirectos) = 1755.00

| Medición | Uds. | Largo | Parcial |
|---|---|---|---|
|  | 3 | 100 | 300.00 |
| Total |  |  | 300 |

###### A2.02.07.01.5 Salida de reactores (17/09/2015)
Importe: 22787.47

**EQ_12715_1** Ud Compuerta automática mural 0,9 x 0,9
5 Ud × 3659.76 (3879.35 con costes indirectos) = 19396.75
Compuerta automática mural 0,9 x 0,9
Marca: Filtramassa o equivalente
Servicio: Salida reactores biológicos
Equipo: Compuerta mural
Tipo: Con torreta
Ancho hueco o canal (m) 0,9
Altura tablero (m): 0,9
Altura máxima agua (m) 6,26
Altura Piso maniobra (m) 7,1
Altura accionamiento: 7,9
Nº de cierres 4
Espesor del tablero (cm) 0,5
Nº de husillos: 1
Ø husillo seleccionado: 40
Accionamiento: Servomotor todo/nada
Accionamiento escogido: CK250.Potencia 0,75 Kw.Tmax=25 DaN.m
Materiales:
Marco: AISI-316
Tablero: AISI-316
Cierre: Simple NBR
Husillo: AISI-316

| Código | Ud | Descripción | Rendimiento | Precio | Importe |
|---|---|---|---|---|---|
| $EQ_12715_1 | Ud | Compuerta automática mural 0,9 x 0,9 (material) | 1 | 3450 | 3450.00 |
| %MONTK6 | h | Transporte y Montaje | 4 % | 3450.00 | 138.00 |
| %PRUEBK2 | tS | Puesta en Marcha y Pruebas Funcionamiento | 2 % | 3588.00 | 71.76 |
|  |  | Total |  |  | 3659.76 |

| Medición | Uds. | Parcial |
|---|---|---|
| Salida a cada decantador 2º | 3 | 3.00 |
| En canal salida reactor biologico | 2 | 2.00 |
| Total |  | 5 |

**TPIC0800** Ud Carrete pasamuros 800 mm AISI 316 brida-brida DN 800 (17/09/2015)
3 Ud × 1066.26 (1130.24 con costes indirectos) = 3390.72
Carrete pasamuros con placa de estanqueidad, extremos brida - brida de acero inoxidable de 800mm de diámetro.

| Código | Ud | Descripción | Rendimiento | Precio | Importe |
|---|---|---|---|---|---|
| MATPM800INX | Ud | Carrete pasamuros 800mm INOX B-B (material; 28/05/2020) | 1 | 900.17 | 900.17 |
| %MONT-15 | % | Montaje-15% equipos | 15 % | 900.17 | 135.03 |
| %PRUEBAS-3 | % | Pruebas-3% válvulas | 3 % | 1035.20 | 31.06 |
|  |  | Total |  |  | 1066.26 |

| Medición | Uds. | Parcial |
|---|---|---|
| Salida a cada decantador 2º | 3 | 3.00 |
| Total |  | 3 |

###### A2.02.07.01.6 Vaciado de reactor biológico (17/04/2008)
Importe: 4245.28

**P6PM200INX** ud Carrete pasamuros 200mm AISI 316 brida-brida
6 ud × 197.43 (209.28 con costes indirectos) = 1255.68

| Medición | Uds. | Largo | Parcial |
|---|---|---|---|
|  | 3 | 2 | 6.00 |
| Total |  |  | 6 |

**P6VC.200.16** Ud Válvula compuerta ø 200 mm, 16 atm, instalada
4 Ud × 528.96 (560.7 con costes indirectos) = 2242.80

| Medición | Uds. | Parcial |
|---|---|---|
| Vaciado individual | 3 | 3.00 |
| Vaciado Conjunto | 1 | 1.00 |
| Total |  | 4 |

**P6CD.200.16** ud Carrete desmontaje DN200 PN16
4 ud × 176.13 (186.7 con costes indirectos) = 746.80

| Medición | Uds. | Parcial |
|---|---|---|
|  | 3 | 3.00 |
|  | 1 | 1.00 |
| Total |  | 4 |

##### A2.02.07.02 Decantación secundaria (20/10/2000)
Importe: 137924.41

###### A2.02.07.02.1 Decantador secundario (17/09/2015)
Importe: 93022.83

**VGUMT100300** ud Válvula de guillotina DN 300 motorizada (04/12/2018)
1 ud × 2526.05 (2677.61 con costes indirectos) = 2677.61
VALVULA DE GUILLOTINA DE DN 300 MM MOTORIZADA.
Marca: ORBINOX o equivalente.
Modelo: EXM
CARACTERISTICAS:
Diámetro (DN): 300 mm.
Presión (Bar): 6.
Norma brida: PN 10
Actuador: Eléctrico.
Finales de carrera.
Husillo ascendente con engrasador y caperuza de protección.
MATERIALES:
Cuerpo: Fundición nodular GGG-25.
Compuerta: Acero inoxidable AISI 304.
Cierre: EPDM.

| Código | Ud | Descripción | Rendimiento | Precio | Importe |
|---|---|---|---|---|---|
| $VGMT10300 | ud | Válvula de guillotina DN 300 motorizada (material; 04/12/2018) | 1 | 2381.27 | 2381.27 |
| %MONTK6 | h | Transporte y Montaje | 4 % | 2381.27 | 95.25 |
| %PRUEBK2 | tS | Puesta en Marcha y Pruebas Funcionamiento | 2 % | 2476.52 | 49.53 |
|  |  | Total |  |  | 2526.05 |

| Medición | Uds. | Parcial |
|---|---|---|
|  | 2 | 2.00 |
|  | -1 | -1.00 |
| Total |  | 1 |

**TPIC0800** Ud Carrete pasamuros 800 mm AISI 316 brida-brida DN 800
3 Ud × 1066.26 (1130.24 con costes indirectos) = 3390.72

| Medición | Uds. | Parcial |
|---|---|---|
| Entrada decantador secundario | 3 | 3.00 |
| Total |  | 3 |

**EQ12722_1** Ud Puente móvil para decantador circular de tracción periférica Ø 2
2 Ud × 40840.8 (43291.25 con costes indirectos) = 86582.50
Puente móvil para decantador circular de tracción periférica Ø 29 m.
Marca: Filtramassa o equivalente
Servicio: Decantador secundaria
Datos de la instalación
Pasarela radial soporte de 1 m. de anchura, con barandilla tubular, rodapié y piso de TRAMEX galvanizado.
Eje central de giro compuesto por rodamiento ROTHE ERDE tipo mesa giratoria, colector de anillos rozantes (3+TT) y fijaciones oscilantes.
Carro motriz periférico, carenado y desmontable.
Grupo motorreductor. Potencia 1CV
Campana deflectora central.
Rasquetas de fondo y de flotantes, con remate de neopreno en las zonas de rozadura.
Vertedero y deflector perimetral.
Tolva de recogida de flotantes, con límite suministro en brida.
Rasqueta de cono.
MATERIALES/ACABADOS:
Partes no sumergidas: Galvanizado en caliente s/UNE 37501-508
Partes sumergidas : AISI-316L.
Vertedero tipo THOMPSON y deflector: AISI-316L

| Código | Ud | Descripción | Rendimiento | Precio | Importe |
|---|---|---|---|---|---|
| $EQ12722_1 | Ud | Puente móvil para decantador circular de tracción periférica Ø 2 (material) | 1 | 38500 | 38500.00 |
| %MONTK6 | h | Transporte y Montaje | 4 % | 38500.00 | 1540.00 |
| %PRUEBK2 | tS | Puesta en Marcha y Pruebas Funcionamiento | 2 % | 40040.00 | 800.80 |
|  |  | Total |  |  | 40840.8 |

| Medición | Uds. | Parcial |
|---|---|---|
| Dec Secundarios | 3 | 3.00 |
|  | -1 | -1.00 |
| Total |  | 2 |

**CVSOKILOS** Kg Kilos de Acero en Soportes
150 Kg × 2.34 (2.48 con costes indirectos) = 372.00

| Medición | Uds. | Largo | Parcial |
|---|---|---|---|
|  | 3 | 50 | 150.00 |
| Total |  |  | 150 |

###### A2.02.07.02.2 Purga de Fangos Secundarios (18/11/2011)
Importe: 37847.23

**TBTI0300.3.2** M Tubería de Acero Inoxidable AISI 316L DN 300 e=3.2mm
91 M × 294.05 (311.69 con costes indirectos) = 28363.79

| Medición | Uds. | Largo | Parcial |
|---|---|---|---|
| fango desde decantadores |  |  |  |
| Dec 1 | 1 | 30 |  |
|  |  | 2 |  |
| Dec 2 | 1 | 30 |  |
|  | 1 | 5 |  |
| Dec3 | 1 | 26 |  |
|  |  | 1.5 |  |
| Total |  |  | 91 |

**VGUMT100300** ud Válvula de guillotina DN 300 motorizada
2 ud × 2526.05 (2677.61 con costes indirectos) = 5355.22

| Medición | Uds. | Parcial |
|---|---|---|
|  | 3 | 3.00 |
|  | -1 | -1.00 |
| Total |  | 2 |

**P6VM.300.16** ud Válvula mariposa ø 300 mm, 16 atm, instalada. Manual
2 ud × 1231.15 (1305.02 con costes indirectos) = 2610.04

| Medición | Uds. | Parcial |
|---|---|---|
|  | 3 | 3.00 |
|  | -1 | -1.00 |
| Total |  | 2 |

**P6PM300INX** ud Carrete pasamuros 300mm AISI316 brida-brida
6 ud × 238.71 (253.03 con costes indirectos) = 1518.18

| Medición | Uds. | Largo | Ancho | Parcial |
|---|---|---|---|---|
| fango desde decantadores | 1 | 3 | 2 | 6.00 |
| Total |  |  |  | 6 |

###### A2.02.07.02.3 Retirada de espumas y flotantes (20/10/2000)
Importe: 7054.35

**TBTI0100.2.0** M Tubería de Acero Inoxidable AISI 316L DN 100 e=2.0mm
58.5 M × 66.62 (70.62 con costes indirectos) = 4131.27

| Medición | Uds. | Largo | Parcial |
|---|---|---|---|
| en arqueta | 3 | 5.5 | 16.50 |
| Enterrado | 1 | 10 | 10.00 |
|  | 1 | 11 | 11.00 |
|  | 1 | 21 | 21.00 |
| Total |  |  | 58.5 |

**P6VC.100.16** ud Válvula compuerta ø 100 mm, 16 atm, instalada
3 ud × 155.78 (165.13 con costes indirectos) = 495.39

| Medición | Uds. | Largo | Parcial |
|---|---|---|---|
| salida flotantes | 3 | 1 | 3.00 |
| Total |  |  | 3 |

**VNM00100** Ud Válvula de Manguito DN 100
3 Ud × 388.38 (411.68 con costes indirectos) = 1235.04

| Medición | Uds. | Parcial |
|---|---|---|
| salida flotantes | 3 | 3.00 |
| Total |  | 3 |

**P6CD.100.16** ud Carrete desmontaje DN100 PN16
3 ud × 69.69 (73.87 con costes indirectos) = 221.61

**VNMUC** Ud Unidad de Control de Válvula de Manguito
3 Ud × 122.21 (129.54 con costes indirectos) = 388.62

**P6PM100INX** ud Carrete pasamuros 100 mm AISI 316 brida-brida
6 ud × 91.58 (97.07 con costes indirectos) = 582.42

| Medición | Uds. | Largo | Parcial |
|---|---|---|---|
|  | 2 | 3 | 6.00 |
| Total |  |  | 6 |

##### A2.02.07.03 Bombeo de fangos biológicos en exceso
Importe: 32292.85

**EQ127121_1** Ud Compuerta automática Mural 0,9x 0,9
2 Ud × 4110.6 (4357.24 con costes indirectos) = 8714.48
Compuerta automática Mural 0,9x 0,9
Marca: Filtramassa o equivalente
Servicio: Purga a espesador de fangos en pozo recirculación
Equipo: Compuerta mural
Tipo: Con torreta
Ancho hueco o canal (m) 0,9
Altura tablero (m): 0,9
Altura máxima agua (m) 6,26
Altura Piso maniobra (m) 7,1
Altura accionamiento: 7,9
Nº de cierres 4
Espesor del tablero (cm) 0,5
Nº de husillos: 1
Ø husillo seleccionado: 40
Accionamiento: Servomotor todo/nada
Accionamiento escogido: CK250.Potencia 0,75 Kw.Tmax=25 DaN.m
Materiales:
Marco: AISI-316
Tablero: AISI-316
Cierre: Simple NBR
Husillo: AISI-316

| Código | Ud | Descripción | Rendimiento | Precio | Importe |
|---|---|---|---|---|---|
| $EQ12725_1 | Ud | Compuerta automática Mural 0,9x 0,9 (material) | 1 | 3875 | 3875.00 |
| %MONTK6 | h | Transporte y Montaje | 4 % | 3875.00 | 155.00 |
| %PRUEBK2 | tS | Puesta en Marcha y Pruebas Funcionamiento | 2 % | 4030.00 | 80.60 |
|  |  | Total |  |  | 4110.6 |

| Medición | Uds. | Parcial |
|---|---|---|
|  | 3 | 3.00 |
|  | -1 | -1.00 |
| Total |  | 2 |

**EQ12725_2** Ud Bomba centrífuga sumergible Q = 30 m³/h a 12 m.c.a. (18/05/2020)
2 Ud × 1604.22 (1700.47 con costes indirectos) = 3400.94
Bomba centrífuga sumergible Q = 30 m³/h a 12 m.c.a.
Marca: SULZER o equivalente
Modelo: AS0631.151-S30/2-D01*10-KFM
Servicio Bombeo de fangos en exceso
Datos diseño
Fluido: Purga de fangos secundarios en exceso
Caudal: 31,82 m³/h
Altura: 12,37 mca
Rendimiento hidráulico: 37, 75 %
Potencia en el eje: 2,88kW
Datos bomba
Tipo de impulsor: B-Contra Bloqueo (mono canal abierto)
Diámetro del tubo de descarga: 65 mm
Paso de sólidos: 45 mm
Pedestal DN 65 AS/MF
Motor
P2 Pot. nominal en eje Velocidad motor 3 kW
Velocidad motor 2900 rpm
Tensión de servicio 400 V
Intensidad nominal 6,2 A
Peso 46 Kg
Longitud del cable
P1 Pot. Consumida de red 3.74 kW
Protección térmica TCS con sonda en el estátor
Protección de estanqueidad TCS con sonda en el estátor Sistema DI, con sondas en la cámara de aceite
Tipo de impulsor Vortex
Paso de sólidos 40 mm
Diámetro de salida 65 mm
Módulo ca462 para supervisión de electrodos de temperatura (PTC-BIMETAL) y humedad (electrodo DI) de bombas. Pilotos led. 2 salidas NC alarma temperatura y humedad salida NC bloq.ue bomba. Alimentación 110-230VAC
Materiales
Alojamiento motor EN-GJL-250
Eje del rotor 1.4021 (AISI 420)
Impulsor EN-GJL-250
Voluta EN-GJL-250
Tornillería exterior 1.4401 (AISI 316)
Sistema de refrigeración Libre circulación del medio
Estanqueidad del eje junta mecánica SiC

| Código | Ud | Descripción | Rendimiento | Precio | Importe |
|---|---|---|---|---|---|
| $EQ112725_2 | ud | Bomba helicoidal para purga de fangos primarios (material; 18/05/2020) | 1 | 1512.27 | 1512.27 |
| %MONTK6 | h | Transporte y Montaje | 4 % | 1512.27 | 60.49 |
| %PRUEBK2 | tS | Puesta en Marcha y Pruebas Funcionamiento | 2 % | 1572.76 | 31.46 |
|  |  | Total |  |  | 1604.22 |

Relación comercial: 000, 1300.79, 001, 0, 002, 003, 004, 005

| Medición | Uds. | Parcial |
|---|---|---|
|  | 3 | 3.00 |
|  | -1 | -1.00 |
| Total |  | 2 |

**MPI0MEMB** Ud Manometro Indicador con Membrana Separadora
2 Ud × 75.71 (80.25 con costes indirectos) = 160.50

| Medición | Uds. | Parcial |
|---|---|---|
| Impulsión bombas | 3 | 3.00 |
|  | -1 | -1.00 |
| Total |  | 2 |

**VRB00080** Ud Válvula de Retención de Bola DN 80
2 Ud × 125.94 (133.5 con costes indirectos) = 267.00

| Medición | Uds. | Parcial |
|---|---|---|
| Impulsión bombas | 3 | 3.00 |
|  | -1 | -1.00 |
| Total |  | 2 |

**P6VC.080.16** ud Válvula compuerta ø 80 mm, 16 atm, instalada
2 ud × 72.57 (76.92 con costes indirectos) = 153.84

| Medición | Uds. | Parcial |
|---|---|---|
| Impulsión bombas | 3 | 3.00 |
|  | -1 | -1.00 |
| Total |  | 2 |

**P6CD.080.16** ud Carrete desmontaje DN80 PN16
2 ud × 49.23 (52.18 con costes indirectos) = 104.36

| Medición | Uds. | Parcial |
|---|---|---|
| Impulsión bombas | 3 | 3.00 |
|  | -1 | -1.00 |
| Total |  | 2 |

**TBTI0125** M Tubería de Acero Inoxidable AISI 316L DN 125 e=2.0mm
111 M × 147.98 (156.86 con costes indirectos) = 17411.46

| Medición | Uds. | Largo | Parcial |
|---|---|---|---|
| Colector general | 1 | 10 | 10.00 |
| A espesador | 1 | 101 | 101.00 |
| Total |  |  | 111 |

**MCAEH125** Ud Medidor electromagnético en tubería DN 125 mm tipo2
1 Ud × 1113.29 (1180.09 con costes indirectos) = 1180.09
Medidor electromagnético DN 125.
Marca: ENDRESS + HAUSER o equivalente
Modelo: Promag 10W1Z
Caudalímetro electromagnético
Conductividad mínima: 5 µS/ cm
Recubrimiento interior: Poliuretano
Conexión a proceso: Bridas PN 16, en 1092-1 (DIN2501), acero al carbono
St37-2/FE 410W B
Electrodos: 1.4435/316L
Calibración: 0,5%
Homologación: Zonas no clasificadas
Cabezal: Campo Alu, IP67 NEMA4X
Cable, versión remota: 5,0 m. cable de bobinas y señal
Entrada de cable: Prensaestopa M20
Alimentación; display: 85- 250VAC; 2- linea, pulsadores
Señal de salida: 4- 20 mA HART+ impulso pasivo

| Código | Ud | Descripción | Rendimiento | Precio | Importe |
|---|---|---|---|---|---|
| $MCAEH125 | Ud | Medidor electromagnético en tubería DN 125 mm tipo2 (material) | 1 | 1049.48 | 1049.48 |
| %MONTK6 | h | Transporte y Montaje | 4 % | 1049.48 | 41.98 |
| %PRUEBK2 | tS | Puesta en Marcha y Pruebas Funcionamiento | 2 % | 1091.46 | 21.83 |
|  |  | Total |  |  | 1113.29 |

*Pliego de condiciones*
1-10-2002

**P6CD.125.16** ud Carrete desmontaje DN125 PN16
1 ud × 112.19 (118.92 con costes indirectos) = 118.92

**PUNTLIMPIND** Ud Toma de agua para limpieza
2 Ud × 129.42 (137.19 con costes indirectos) = 274.38

| Medición | Uds. | Parcial |
|---|---|---|
| Impulsión bombas | 2 | 2.00 |
| Total |  | 2 |

**AUCB003** Ud Interruptor de nivel tipo boya (06/11/2019)
4 Ud × 90.3 (95.72 con costes indirectos) = 382.88
Interruptor de nivel, tipo boya, para arranque y protección de las bombas, mando de arranque de bomba, parada y accionamiento del circuito de alarma
Marca: AKO Bectrónica o similar
Modelo. AKO-53124
Longitud del cable: 10 m
Utilizable en densidades: 0,9 - 1,1 Kg/ dm³
Temperatura máxima de trabajo_ 60ºC
Grado de protección a 20 ºC: IP-68 (40 m)
Voltaje máximo: 250 - 125 V
Microrruptor inversor: Unipolar 10 A, 250 V
CAble de PVC: 3 x 0,75 mm²
Material de cubierta: Polipropileno
Material del pensacable: EPDM
Dimensiones: 103 x 163 mm

| Código | Ud | Descripción | Rendimiento | Precio | Importe |
|---|---|---|---|---|---|
| $AUCB003 | Ud | Interruptor de nivel tipo boya:- Marca: ABB o equivalente- Model (material; 06/11/2019) | 1 | 85.13 | 85.13 |
| %MONTK6 | h | Transporte y Montaje | 4 % | 85.13 | 3.41 |
| %PRUEBK2 | tS | Puesta en Marcha y Pruebas Funcionamiento | 2 % | 88.54 | 1.77 |
|  |  | Total |  |  | 90.3 |

Relación comercial: 000, 94.8, 001, 0, 002, 003, 004, 005

| Medición | Uds. | Largo | Parcial |
|---|---|---|---|
| Alto y bajo nivel | 2 | 2 | 4.00 |
| Total |  |  | 4 |

**CVSOKILOS** Kg Kilos de Acero en Soportes
50 Kg × 2.34 (2.48 con costes indirectos) = 124.00

##### A2.02.07.04 Bombeo de fangos en recirculación (26/10/2011)
Importe: 82726.77

**EQ 12726_1** Ud Bomba centrífuga sumergible Q = 490 m³/h a 3 m.c.a.
4 Ud × 8327.28 (8826.92 con costes indirectos) = 35307.68
Bomba centrífuga sumergible Q = 490 m³/h a 3 m.c.a.
Marca: SULZER o equivalente
Modelo: XFP201G-CB2.1-PE140/6-D05*10 NG2
Servicio Bombeo de recirculación externa de fangos
Datos diseño
Fluido: Fangos secundarios
Caudal: 542,1 m³/h
Altura: 4,22 mca
Rendimiento hidráulico: 69,06 %
Potencia en el eje: 10.91 kW
Hidráulica:
Tipo de impulsor: Contrablock 2 álabes
Diámetro del impulsor: 3
Velocidad del impulsor: 969 rpm
Diámetro del tubo de descarga: 200 mm
Paso de sólidos: 125 mm
Motor
Potencia nominal en el eje P2: 14 kW
Potencia nominal consumida de red P1: 15,52 kW
Tensión de servicio: 400 V
Frecuencia: 50 Hz
Intensidad nominal: 28,66 A
Características especiales del motor: Eex
Longitud (tipo) del cable: 10 (EMC) m
Protecciones estándar del motor (ampliables):
Protecciones térmicas: TCS con sensores térmicos en el bobinado Protecciones de estanqueidad: Sistema DI, con sonda en la cámara de aceite
Módulo ca462 para supervisión de electrodos de temperatura (PTC-BIMETAL) y humedad (electrodo DI) de bombas. Pilotos led. 2 salidas NC alarma temperatura y humedad salida NC bloq.ue bomba. Alimentación 110-230VAC
Materiales
Carcasa del motor: EN-GJL-250
Impulsor: EN-GJL-250
Eje del motor: 1.4021 (AISI 420)
Tornillería: 1.4401 (AISI 316)
Estanqueidad en el eje: Doble junta mecánica SiC/SiC - SiC-C
Camisa de refrigeración (si aplica): no
Asa de izado: 1.4401 (AISI 316)
Placa/anillo de desgaste: EN-GJL-250
Recubrimiento: Resina epoxídica 2 componentes 120 um
Peso: 424 kg

| Código | Ud | Descripción | Rendimiento | Precio | Importe |
|---|---|---|---|---|---|
| $EQ12726_1 | Ud | Bomba centrífuga sumergible Q = 490 m³/h a 3 m.c.a. (material) | 1 | 7850 | 7850.00 |
| %MONTK6 | h | Transporte y Montaje | 4 % | 7850.00 | 314.00 |
| %PRUEBK2 | tS | Puesta en Marcha y Pruebas Funcionamiento | 2 % | 8164.00 | 163.28 |
|  |  | Total |  |  | 8327.28 |

Relación comercial: 000, 1300.79, 001, 0, 002, 003, 004, 005

| Medición | Uds. | Largo | Parcial |
|---|---|---|---|
|  | 3 | 2 | 6.00 |
|  | -1 | 2 | -2.00 |
| Total |  |  | 4 |

**MPI0MEMB** Ud Manometro Indicador con Membrana Separadora
3 Ud × 75.71 (80.25 con costes indirectos) = 240.75

**TBTI0350.3.2** M Tubería de Acero Inoxidable AISI 316L DN 350 e=3.2mm (18/11/2011)
60 M × 342.08 (362.6 con costes indirectos) = 21756.00
Tubería de acero inoxidable de diámetro DN 350 mm.
Construcción: Mediante soldadura.
Espesor: 3,2 mm.
Material: Acero inoxidable AISI - 316/316 L.
Material accesorios: Acero inoxidable AISI - 316/316 L.
Norma: Milimétricos/ISO 1127
Acabado: Decapado.
Incluso p.p. de uniones, piezas especiales y anclajes.

| Código | Ud | Descripción | Rendimiento | Precio | Importe |
|---|---|---|---|---|---|
| $TBTI0350 | m | Tubería de Acero Inoxidable AISI 316L DN 350 e=3mm | 1 | 316.3 | 316.30 |
| %P.P.PIEZ5 | % | P.P. tuberías de conexión y piezas especiales | 5 % | 316.30 | 15.82 |
| %MONT-3 VAR | % | Montaje y pruebas-3% | 3 % | 332.12 | 9.96 |
|  |  | Total |  |  | 342.08 |

| Medición | Uds. | Largo | Parcial |
|---|---|---|---|
|  | 6 | 10 | 60.00 |
| Total |  |  | 60 |

**MCAEH350** Ud Medidor electromagnético en tubería DN 350 mm tipo2
2 Ud × 1962.48 (2080.23 con costes indirectos) = 4160.46
Medidor electromagnético DN 350.
Marca: ENDRESS + HAUSER o equivalente
Modelo: Promag 10W3F
Conductividad mínima: 50 µS/ cm
Recubrimiento interior: Poliuretano
Conexión a proceso: Bridas PN 16, en 1092-1 (DIN2501), acero al carbono
St37-2/FE 410W B
Electrodos: 1.4435/316L
Calibración: 0,5%
Homologación: Zonas no clasificadas
Cabezal: Campo Alu, IP67 NEMA4X
Cable, versión remota: 5,0 m. cable de bobinas y señal
Entrada de cable: Prensaestopa M20
Alimentación; display: 85- 250VAC; 2- linea, pulsadores
Señal de salida: 4- 20 mA HART+ impulso pasivo

| Código | Ud | Descripción | Rendimiento | Precio | Importe |
|---|---|---|---|---|---|
| $MCAEH350 | Ud | Medidor electromagnético en tubería DN 350 mm tipo2 (material) | 1 | 1850 | 1850.00 |
| %MONTK6 | h | Transporte y Montaje | 4 % | 1850.00 | 74.00 |
| %PRUEBK2 | tS | Puesta en Marcha y Pruebas Funcionamiento | 2 % | 1924.00 | 38.48 |
|  |  | Total |  |  | 1962.48 |

*Pliego de condiciones*
1-10-2002

| Medición | Uds. | Parcial |
|---|---|---|
|  | 3 | 3.00 |
|  | -1 | -1.00 |
| Total |  | 2 |

**VRB00350** Ud Válvula de Retención de Bola DN 350
4 Ud × 1007.76 (1068.23 con costes indirectos) = 4272.92
Válvula de retencion de bola.
Marca: BELGICAST o equivalente
Modelo: Retención tipo bola. BV-05-38B
Diámetro (DN): 350 mm
Presión (PN): 10
Materiales:
Cuerpo y tapa: Fundición nodular GGG-40.
Bola: Resina fenólica.
Tornillería: Acero inoxidable AISI 316.
Junta de tapa: Nitrilo.
Acabados: Pintura industrial ALKYD INT./EXT.

| Código | Ud | Descripción | Rendimiento | Precio | Importe |
|---|---|---|---|---|---|
| $VRB00350 | Ud | Válvula de Retención de Bola DN 350 (material; 11/11/2020) | 1 | 950 | 950.00 |
| %MONTK6 | h | Transporte y Montaje | 4 % | 950.00 | 38.00 |
| %PRUEBK2 | tS | Puesta en Marcha y Pruebas Funcionamiento | 2 % | 988.00 | 19.76 |
|  |  | Total |  |  | 1007.76 |

| Medición | Uds. | Parcial |
|---|---|---|
| Impulsiones | 6 | 6.00 |
|  | -2 | -2.00 |
| Total |  | 4 |

**P6VC.350.16** ud Válvula compuerta ø 350 mm, 16 atm, instalada (23/03/2017)
4 ud × 1942.48 (2059.03 con costes indirectos) = 8236.12
Válvula de Compuerta DN 350 mm
Servicio:: Aislamiento de conducciones
Características:
Marca: BELGICAST o equivalente.
Modelo: BV-05-47, M. corto F4
Diámetro (DN): 350 mm.
Presión (PN): 10/16.
Cierre elástico.
Materiales:
Cuerpo y tapa: Fundición nodular GGG-50.
Compuerta: Fundición nodular GGG-50 con recubrimiento de caucho vulcanizado.
Eje: Acero inoxidable AISI-420.
Volante: Fundición nodular GGG-50.
Tornillería: Acero inoxidable AISI 316.
Acabados:
Recubrimiento anticorrosivo interior y exterior con polvo de poliamida epoxy aplicado electrostáticamente (RAL.6.002).

| Código | Ud | Descripción | Rendimiento | Precio | Importe |
|---|---|---|---|---|---|
| MAO-001 | h | Cuadrilla "A" | 1 | 42 | 42.00 |
| MAQ-001A | h | Camión grúa- pluma corto | 0.1 | 26.27 | 2.63 |
| MAT6VC350.16 | ud | Válvula compuerta ø 350 mm, 16 atm (pie obra) (material; 28/05/2020) | 1 | 1897.85 | 1897.85 |
|  |  | Total |  |  | 1942.48 |

| Medición | Uds. | Parcial |
|---|---|---|
| Impulsiones | 6 | 6.00 |
|  | -2 | -2.00 |
| Total |  | 4 |

**P6CD.350.16** ud Carrete desmontaje DN 350 PN16
6 ud × 292.32 (309.86 con costes indirectos) = 1859.16

| Medición | Uds. | Largo | Parcial |
|---|---|---|---|
| impulsiones | 3 | 2 | 6.00 |
| Total |  |  | 6 |

**AUCB003** Ud Interruptor de nivel tipo boya
8 Ud × 90.3 (95.72 con costes indirectos) = 765.76

| Medición | Uds. | Largo | Parcial |
|---|---|---|---|
|  | 3 | 4 | 12.00 |
|  | -1 | 4 | -4.00 |
| Total |  |  | 8 |

**P6POLIP1000** Ud Polipasto electrico 1.000 Kg.
1 Ud × 5171.26 (5481.54 con costes indirectos) = 5481.54

**PUNTLIMPIND** Ud Toma de agua para limpieza
2 Ud × 129.42 (137.19 con costes indirectos) = 274.38

**CVSOKILOS** Kg Kilos de Acero en Soportes
150 Kg × 2.34 (2.48 con costes indirectos) = 372.00

| Medición | Uds. | Largo | Parcial |
|---|---|---|---|
|  | 3 | 50 | 150.00 |
| Total |  |  | 150 |

##### A2.02.07.05 Bombeo de Flotantes (10/05/2005)
Importe: 8925.68

**TBTI0150.2.0** M Tubería de Acero Inoxidable AISI 316L DN 150 e=2.0mm
23 M × 98.65 (104.57 con costes indirectos) = 2405.11

| Medición | Uds. | Largo | Parcial |
|---|---|---|---|
| Dec 1 | 1 | 1 | 1.00 |
| Dec 2 | 1 | 8 | 8.00 |
| Dec 3 | 1 | 11 | 11.00 |
| Común | 1 | 3 | 3.00 |
| Total |  |  | 23 |

**P6VC.150.16** ud Válvula compuerta ø 150 mm, 16 atm, instalada
3 ud × 285.29 (302.41 con costes indirectos) = 907.23

**EQ12624_1** Ud Bomba centrífuga sumergible, 15 m3/h 7 mca
2 Ud × 1219.92 (1293.12 con costes indirectos) = 2586.24
Bomba centrífuga sumergible Q = 17 m³/h a 7 m.c.a. Dec. Prim.
Marca: SULZER o equivalente
Modelo: AS0530.142-S26/2-D01*10-KFM
Datos diseño
Fluido: Purga Flotantes de fangos primarios
Caudal: 15m³/h
Altura: 7 mca
Rendimiento hidráulico: 33,73 %
Potencia en el eje: 2,06 kW
Datos bomba
Tipo de impulsor: B-Contra Bloqueo (mono canal abierto)
Diámetro del tubo de descarga: 65 mm
Paso de sólidos: 45 mm
Motor
Potencia nominal en el eje P2: 2,6 kW
Tensión: 400 V
Frecuencia: 50 Hz
Velocidad motor 2900 rpm
Tensión de servicio 400/695 V
Intensidad nominal 5,6(400) A
Peso 40 kg
Longitud del cable 10 m
Nº/Diám. del impulsor
P1 Pot. consumida de red 3,4 kW
Protección térmica TCS con sonda en el estátor
Protección de estanqueidad Sistema DI, con sonda en la cámara de aceite
Tipo de impulsor Vortex
Paso de sólidos 40 mm
Diámetro de salida 2'' mm
Varios
Materiales
Alojamiento motor EN-GJL-250
Eje del rotor 1.4021 (AISI 420)
Impulsor EN-GJL-250
Voluta EN-GJL-250
Tornillería exterior 1.4401 (AISI 316)
Pedestal acodado DN-65

| Código | Ud | Descripción | Rendimiento | Precio | Importe |
|---|---|---|---|---|---|
| $EQ12623_1 | Ud | Bomba helicoidal para purga de fangos primarios (material) | 1 | 1150 | 1150.00 |
| %MONTK6 | h | Transporte y Montaje | 4 % | 1150.00 | 46.00 |
| %PRUEBK2 | tS | Puesta en Marcha y Pruebas Funcionamiento | 2 % | 1196.00 | 23.92 |
|  |  | Total |  |  | 1219.92 |

Relación comercial: 000, 1300.79, 001, 0, 002, 003, 004, 005

**VRB00080** Ud Válvula de Retención de Bola DN 80
2 Ud × 125.94 (133.5 con costes indirectos) = 267.00

| Medición | Uds. | Parcial |
|---|---|---|
| Impulsión bombas | 2 | 2.00 |
| Total |  | 2 |

**P6VC.080.16** ud Válvula compuerta ø 80 mm, 16 atm, instalada
2 ud × 72.57 (76.92 con costes indirectos) = 153.84

| Medición | Uds. | Parcial |
|---|---|---|
| Impulsión bombas | 2 | 2.00 |
| Total |  | 2 |

**P6CD.080.16** ud Carrete desmontaje DN80 PN16
2 ud × 49.23 (52.18 con costes indirectos) = 104.36

| Medición | Uds. | Parcial |
|---|---|---|
| Impulsión bombas | 2 | 2.00 |
| Total |  | 2 |

**P6CD.100.16** ud Carrete desmontaje DN100 PN16
2 ud × 69.69 (73.87 con costes indirectos) = 147.74

| Medición | Uds. | Parcial |
|---|---|---|
| Impulsión bombas | 2 | 2.00 |
| Total |  | 2 |

**TBTI0100.2.0** M Tubería de Acero Inoxidable AISI 316L DN 100 e=2.0mm
20 M × 66.62 (70.62 con costes indirectos) = 1412.40

| Medición | Uds. | Largo | Parcial |
|---|---|---|---|
| Impulsión común | 2 | 10 | 20.00 |
| Total |  |  | 20 |

**MPI0MEMB** Ud Manometro Indicador con Membrana Separadora
2 Ud × 75.71 (80.25 con costes indirectos) = 160.50

| Medición | Uds. | Parcial |
|---|---|---|
| Impulsión bombas | 2 | 2.00 |
| Total |  | 2 |

**PUNTLIMPIND** Ud Toma de agua para limpieza
2 Ud × 129.42 (137.19 con costes indirectos) = 274.38

| Medición | Uds. | Parcial |
|---|---|---|
| Impulsión bombas | 2 | 2.00 |
| Total |  | 2 |

**AUCB003** Ud Interruptor de nivel tipo boya
4 Ud × 90.3 (95.72 con costes indirectos) = 382.88

| Medición | Uds. | Largo | Parcial |
|---|---|---|---|
| Alto y bajo nivel | 2 | 2 | 4.00 |
| Total |  |  | 4 |

**CVSOKILOS** Kg Kilos de Acero en Soportes
50 Kg × 2.34 (2.48 con costes indirectos) = 124.00

##### A2.02.07.06 Equipamiento pozo de bombeo (18/11/2011)
Importe: 1433.01

**DRAIN100** Ud Bomba sumergible achique 20 m3/h a 7 mca (19/05/2020)
1 Ud × 813.69 (862.51 con costes indirectos) = 862.51
Bomba sumergible achique 20 m3/h a 8 mca
Marca ESPA o similar
Modelo Drainex 100
Caudal 20 m3/h
Presión 7 mca
Potencia motor 1,8 KW
Características de la serie Drainex 100:
Equipamiento
Asa de transporte: Incluida
Pie / Base: Incluido
Racors: No incluidos
Tapón de purga: No
Válvula de retención: No
Características eléctricas
Aislamiento eléctrico: Clase F
Factor de servicio: S1
Grado de protección: IP68
Rearme: Automático
Tipo de motor: Asíncrono
Tipo de rotación del motor: Velocidad constante
Tipo de servicio: Continuo
Características constructivas
Diámetro impulsión: 1 1/4" G
Estanqueidad mediante: Doble cierre mecánico
Etapas: Bomba centrífuga monoetapa
Paso de sólidos (mm): 34
Refrigeración motor: Agua
Tipo de conexión en la impulsión: Rosca
Tipo de impulsor: Vórtex
Materiales
Cierre mecánico: Cerámica-Grafito / Cerámica-Carburo de Silicio
Cuerpo de aspiración: Fundición GG20
Cuerpo de impulsión: Acero gris de fundición
Cuerpo envolvente: Acero inoxidable AISI 304
Eje bomba: Acero inoxidable AISI 420
Envolvente motor: Acero inoxidable AISI 304
Impulsor/es: Latón
Material del pie-base: Acero inoxidable AISI 304
Portasellos: Fundición GG20
Tornillería: Acero inoxidable AISI 304
Límites de utilización
Nº arranques maximo del motor (arranques/minuto): 0,5
Presión máxima de trabajo (bar): 6
Sumergencia máxima (m): 50
Temperatura del líquido (ºC): Min: 4 - Max: 35

| Código | Ud | Descripción | Rendimiento | Precio | Importe |
|---|---|---|---|---|---|
| $DRAIN100 | Ud | Bomba Achique 20 m3/h a 7 mca (material; 19/05/2020) | 1 | 767.06 | 767.06 |
| %MONTK6 | h | Transporte y Montaje | 4 % | 767.06 | 30.68 |
| %PRUEBK2 | tS | Puesta en Marcha y Pruebas Funcionamiento | 2 % | 797.74 | 15.95 |
|  |  | Total |  |  | 813.69 |

**TBTI080** M Tubería de Acero Inoxidable AISI 316L DN 80 e=2.0mm (18/11/2011)
10 M × 53.82 (57.05 con costes indirectos) = 570.50
Tubería de acero inoxidable de diámetro DN 80 mm.
Construcción: Mediante soldadura.
Espesor: 3,05 mm.
Material: Acero inoxidable AISI - 316/316 L.
Material accesorios: Acero inoxidable AISI - 316/316 L.
Norma: Schedule 10 S
Acabado: Decapado.
Incluso p.p. de uniones, piezas especiales y anclajes.

| Código | Ud | Descripción | Rendimiento | Precio | Importe |
|---|---|---|---|---|---|
| $TBTI0080_A | m | Tuberia de Acero Inoxidable AISI 316L DN80 e=2mm (material; 11/11/2020) | 1 | 49.76 | 49.76 |
| %P.P.PIEZ5 | % | P.P. tuberías de conexión y piezas especiales | 5 % | 49.76 | 2.49 |
| %MONT-3 VAR | % | Montaje y pruebas-3% | 3 % | 52.25 | 1.57 |
|  |  | Total |  |  | 53.82 |

#### A2.02.08 Medida caudal agua tratada (18/11/2011)
Importe: 130524.76

**TBTI0700** M Tubería de Acero Inoxidable AISI 316L DN 700 e=6.3mm (18/11/2011)
80 M × 1437.96 (1524.24 con costes indirectos) = 121939.20
Tubería de acero inoxidable de diámetro DN 700 mm.
Construcción: Mediante soldadura.
Espesor: 6,3 mm.
Material: Acero inoxidable AISI - 316/316 L.
Material accesorios: Acero inoxidable AISI - 316/316 L.
Norma: Schedule 10 S
Acabado: Decapado.
Incluso p.p. de uniones, piezas especiales y anclajes.

| Código | Ud | Descripción | Rendimiento | Precio | Importe |
|---|---|---|---|---|---|
| $TBTI0700 | m | Tubería de Acero Inoxidable AISI 316L DN 700 e=6.3mm (material; 11/11/2020) | 1 | 1329.6 | 1329.60 |
| %P.P.PIEZ5 | % | P.P. tuberías de conexión y piezas especiales | 5 % | 1329.60 | 66.48 |
| %MONT-3 VAR | % | Montaje y pruebas-3% | 3 % | 1396.08 | 41.88 |
|  |  | Total |  |  | 1437.96 |

**TRI700600** Ud Reducción AISI 316L DN 700/600 mm (13/11/2019)
2 Ud × 3764.28 (3990.14 con costes indirectos) = 7980.28
Cono de Reducción fabricada en Acero Inoxidable AISI 316 L DN 700/600 mm.
Material: Acero Inoxidable AISI 316 L
Diámetro mayor: 700 mm
Diámetro menor: 600 mm
Schedule: 10S
Norma: ASTM A - 403

| Código | Ud | Descripción | Rendimiento | Precio | Importe |
|---|---|---|---|---|---|
| $TRI700600 | Ud | Reducción AISI 316L DN 700/600 mm (material; 13/11/2019) | 1 | 3548.53 | 3548.53 |
| %MONTK6 | h | Transporte y Montaje | 4 % | 3548.53 | 141.94 |
| %PRUEBK2 | tS | Puesta en Marcha y Pruebas Funcionamiento | 2 % | 3690.47 | 73.81 |
|  |  | Total |  |  | 3764.28 |

**P6CD.600.16** ud Carrete desmontaje DN 600 PN16
1 ud × 524.23 (555.68 con costes indirectos) = 555.68

**CVSOKILOS** Kg Kilos de Acero en Soportes
20 Kg × 2.34 (2.48 con costes indirectos) = 49.60

#### A2.02.09 Tratamiento terciario y desinfección (01/01/2000)
Importe: 242804.56

##### A2.02.09.01 Filtración textil (18/11/2011)
Importe: 167074.67

**EQ1291_2** Ud Compuerta automática mural 0,8 x 0,6
1 Ud × 2630.78 (2788.63 con costes indirectos) = 2788.63
Compuerta automática mural 0,8 x 0,6
Marca: Filtramassa o equivalente
Servicio: Entrada tratamiento terciario
Equipo: Compuerta mural
Tipo: Con torreta
Ancho hueco o canal (m) 0,8
Altura tablero (m): 0,6
Altura máxima agua (m) 0,89
Altura Piso maniobra (m) 1,39
Altura accionamiento: 2,19
Nº de cierres 4
Espesor del tablero (cm) 0,5
Nº de husillos: 1
Ø husillo seleccionado: 30
Accionamiento: Servomotor todo/nada
Accionamiento escogido: CK30. Potencia 0,16 Kw. Tmax=3DaN.m
Materiales:
Marco: AISI-316
Tablero: AISI-316
Cierre: Simple NBR
Husillo: AISI-316

| Código | Ud | Descripción | Rendimiento | Precio | Importe |
|---|---|---|---|---|---|
| $EQ1291_2 | Ud | Compuerta automática mural 0,8 x 0,6 (material) | 1 | 2480 | 2480.00 |
| %MONTK6 | h | Transporte y Montaje | 4 % | 2480.00 | 99.20 |
| %PRUEBK2 | tS | Puesta en Marcha y Pruebas Funcionamiento | 2 % | 2579.20 | 51.58 |
|  |  | Total |  |  | 2630.78 |

| Medición | Uds. | Parcial |
|---|---|---|
| Entrada a tratamiento terciario | 1 | 1.00 |
| Total |  | 1 |

**EQSANRO100** Ud Filtro terciario discos tela Qpunta 500 m3/h
1 Ud × 132600 (140556 con costes indirectos) = 140556.00
Filtros de discos para tratamiento terciario
Marca; Nordic Water Iberica o equivalente
Modelo: CDC2415/11-BBB
Datos de diseño unitario:
Caudal por máquina a Qmedio: 250 m3/h
Caudal por máquina a Qpunta 500 m3/h
N. de equipos propuesto: 1 ud
Nº de Discos instalados: 11 ud
Tamaño de filtración 10 micras
S. S. entrada: 35 mg/l
S. S. salida: 10 mg/l
Dimensionado:
Filtro DynaDisc modelo: CDC2415/11-BBB
Numero de filtros: 1 unidad
Área efectiva por filtro: 61,3 m2
Área efectiva total: 73,3 m2
Tela filtrante: poliester (PE), 10 micras
Sistema completo incluyendo:
- Armario de Control IP 55
- Sistema de lavado de telas mediante bomba Grundfos y filtro de partículas Amiad.
- Sensores de nivel.
- Tanque de nivel en PRFV.
- Multitapas superiores manuales en PRFV.
- Canal de entrada a DynaDisc de 1450 mm de longitud. Fabricado en acero inoxidable EN 1.4404 = AISI 316L.
- Vertedero de salida. 1 módulo de 6 elementos
Canal de entrada
Canal de entrada a DynaDisc tipo CD 2411 de 1450 mm longitud.
Fabricado en acero inoxidable EN 1.4404 = AISI 316L
Armario de control para un filtro
Armario de control para un filtro, con protección IP55, incluye dos variadores de frecuencia para el ajuste de la presión de lavado y de la velocidad del rotor de los discos para cada una de las máquinas.
Incluye pantalla táctil de diálogo y la posibilidad de comunicación con red externa mediante ETHERNET, y control de potencia y maniobra de la compuerta mural a colocar en cada canal.
Se prevé la utilización de envolvente, variadores, autómata, pantalla tactil y aparellaje según los estándares del fabricante.
El cuadro eléctrico está diseñado para instalación interior, para instalación exterior el cliente debe instalar visera o protecciones adicionales.
Asistencia al montaje y la puesta en marcha
Incluye la asistencia por parte de un técnico especializado de Nordic Water Iberica para la asistencia durante la descarga y colocación y para la puesta en marcha en visitas independientes.
Suministro de conjunto estándar de Piezas de recambio para 1 equipo
DynaDisc CDC2411/15-BBB y para 2 años de operación.

| Código | Ud | Descripción | Rendimiento | Precio | Importe |
|---|---|---|---|---|---|
| $EQSANRO100 | Ud | Filtro terciario discos tela qmax= 500 m3/h (material) | 1 | 125000 | 125000.00 |
| %MONTK6 | h | Transporte y Montaje | 4 % | 125000.00 | 5000.00 |
| %PRUEBK2 | tS | Puesta en Marcha y Pruebas Funcionamiento | 2 % | 130000.00 | 2600.00 |
|  |  | Total |  |  | 132600 |

**P6CD.700.16** Ud Carrete desmontaje DN 700 PN16
1 Ud × 112.19 (118.92 con costes indirectos) = 118.92

| Medición | Uds. | Parcial |
|---|---|---|
| Bypass | 1 | 1.00 |
| Total |  | 1 |

**P6CD.500.16** ud Carrete desmontaje DN 500 PN16
2 ud × 428.99 (454.73 con costes indirectos) = 909.46

| Medición | Uds. | Parcial |
|---|---|---|
| A deposito de agua tratada desde bypass antes de UV | 1 | 1.00 |
| A deposito de agua tratada desde bypass tras UV | 1 | 1.00 |
| Total |  | 2 |

**P6PM700INX** Ud Carrete pasamuros 700 mm AISI 316 brida-brida
3 Ud × 776.58 (823.17 con costes indirectos) = 2469.51

| Medición | Uds. | Parcial |
|---|---|---|
| Bypass | 3 | 3.00 |
| Total |  | 3 |

**P6PM500INX** ud Carrete pasamuros 500mm AISI316 brida-brida
2 ud × 396.46 (420.25 con costes indirectos) = 840.50

| Medición | Uds. | Parcial |
|---|---|---|
| A deposito de agua tratada desde bypass antes de UV | 1 | 1.00 |
| A deposito de agua tratada desde bypass tras UV | 1 | 1.00 |
| Total |  | 2 |

**VCGV0700** Ud Válvula de Guillotina Motorizada DN 700 mm. (18/05/2020)
1 Ud × 8444.06 (8950.7 con costes indirectos) = 8950.70
Válvula de guillotina Motorizada DN 700 mm.
Marca: ORBINOX o equivalente.
Modelo: EX
Características:
Diámetro (DN): 700 mm.
Presión (Bar): 2.
Norma brida: PN 10
Actuador: Servomotor eléctrico T/N
Accionamiento:
Tipo: Actuador:
Marca / Modelo: AUMA SA
Materiales:
Cuerpo: Fundición nodular GGG-25.
Compuerta: Acero inoxidable AISI 304.
Cierre: EPDM.

| Código | Ud | Descripción | Rendimiento | Precio | Importe |
|---|---|---|---|---|---|
| $VCGV0700 | Ud | Válvula de guillotina Motorizada DN 700 mm. (material; 18/05/2020) | 1 | 7960.09 | 7960.09 |
| %MONTK6 | h | Transporte y Montaje | 4 % | 7960.09 | 318.40 |
| %PRUEBK2 | tS | Puesta en Marcha y Pruebas Funcionamiento | 2 % | 8278.49 | 165.57 |
|  |  | Total |  |  | 8444.06 |

| Medición | Uds. | Parcial |
|---|---|---|
| Bypass tto terciario | 1 | 1.00 |
| Total |  | 1 |

**VCGV0500** Ud Válvula de Guillotina Motorizada DN 500 mm (18/05/2020)
2 Ud × 2577.43 (2732.08 con costes indirectos) = 5464.16
Válvula de guillotina Motorizada DN 500 mm.
Marca: ORBINOX o equivalente.
Modelo: EX
Características:
Diámetro (DN): 500 mm.
Presión (Bar): 4.
Norma brida: PN 10
Actuador: Servomotor eléctrico T/N
Accionamiento:
Tipo: Actuador:
Marca / Modelo: AUMA SA
Materiales:
Cuerpo: Fundición nodular GGG-25.
Compuerta: Acero inoxidable AISI 304.
Cierre: EPDM.

| Código | Ud | Descripción | Rendimiento | Precio | Importe |
|---|---|---|---|---|---|
| $VCV0500 | Ud | Válvula de guillotina Motorizada DN500 mm (material; 18/05/2020) | 1 | 2429.7 | 2429.70 |
| %MONTK6 | h | Transporte y Montaje | 4 % | 2429.70 | 97.19 |
| %PRUEBK2 | tS | Puesta en Marcha y Pruebas Funcionamiento | 2 % | 2526.89 | 50.54 |
|  |  | Total |  |  | 2577.43 |

| Medición | Uds. | Parcial |
|---|---|---|
| A deposito de agua tratada desde bypass antes de UV | 1 | 1.00 |
| A deposito de agua tratada desde bypass tras UV | 1 | 1.00 |
| Total |  | 2 |

**TBTI0150.2.0** M Tubería de Acero Inoxidable AISI 316L DN 150 e=2.0mm
2 M × 98.65 (104.57 con costes indirectos) = 209.14

| Medición | Uds. | Largo | Parcial |
|---|---|---|---|
| Parte Vista del vaciado | 1 | 2 | 2.00 |
| Total |  |  | 2 |

**P6VC.150.16** ud Válvula compuerta ø 150 mm, 16 atm, instalada
1 ud × 285.29 (302.41 con costes indirectos) = 302.41

| Medición | Uds. | Parcial |
|---|---|---|
| Vaciado | 1 | 1.00 |
| Total |  | 1 |

**TUB.PVCO11016** m Tubería PVC-O DN 110 PN16 Clase 500
8 m × 6.23 (6.6 con costes indirectos) = 52.80

| Medición | Uds. | Largo | Parcial |
|---|---|---|---|
| vaciado | 1 | 8 | 8.00 |
| Total |  |  | 8 |

**P6TUBPE500.10** m Tubería de PE100 DN500PN10
5.5 m × 116.49 (123.48 con costes indirectos) = 679.14

| Medición | Uds. | Largo | Parcial |
|---|---|---|---|
| Bypass UV | 1 | 1.5 | 1.50 |
| Bypass deposito agua regenerada | 1 | 4 | 4.00 |
| Total |  |  | 5.5 |

**P6TUBPE700.10** m Tubería de PE100 DN710PN10
14 m × 234.86 (248.95 con costes indirectos) = 3485.30

| Medición | Uds. | Largo | Parcial |
|---|---|---|---|
| Bypass tratamiento terciario | 1 | 14 | 14.00 |
| Total |  |  | 14 |

**CVSOKILOS** Kg Kilos de Acero en Soportes
100 Kg × 2.34 (2.48 con costes indirectos) = 248.00

##### A2.02.09.02 Desinfección rayos U.V (01/01/2000)
Importe: 75729.89

**EQSANRO1250** Ud Compuerta automática canal 0,5 x 0.8
7 Ud × 2381.5 (2524.39 con costes indirectos) = 17670.73
Compuerta automática canal 0,82 x 1,4
Marca: Filtramassa o equivalente
Servicio: Entrada tratamiento Ultravioleta
Equipo: Compuerta de canal
Tipo: Marco hasta arriba
Ancho hueco o canal (m) 0,5
Altura tablero (m): 0,8
Altura máxima agua (m) 1.2
Altura Piso maniobra (m) 2,4
Altura accionamiento: 3,2
Nº de cierres 3
Espesor del tablero (cm) 0,5
Nº de husillos: 1
Ø husillo seleccionado: 30
Accionamiento: Servomotor todo/nada
Accionamiento escogido: CK30. Potencia 0,16 Kw. Tmax=3DaN.m
Materiales:
Marco: AISI-316
Tablero: AISI-316
Cierre: Simple NBR
Husillo: AISI-316

| Código | Ud | Descripción | Rendimiento | Precio | Importe |
|---|---|---|---|---|---|
| $EQSANRO1250 | Ud | Compuerta automática canal 0,5x 0,8 (material) | 1 | 2245 | 2245.00 |
| %MONTK6 | h | Transporte y Montaje | 4 % | 2245.00 | 89.80 |
| %PRUEBK2 | tS | Puesta en Marcha y Pruebas Funcionamiento | 2 % | 2334.80 | 46.70 |
|  |  | Total |  |  | 2381.5 |

| Medición | Uds. | Parcial |
|---|---|---|
| Salida UV | 4 | 4.00 |
| Entrda UV | 3 | 3.00 |
| Total |  | 7 |

**EQSANRO101** Ud Sistema de desinfección UV en canal, Q 500 m3
1 Ud × 54366 (57627.96 con costes indirectos) = 57627.96
Sistema de desinfección por UV en canal abierto
En esta fase solo se equipa un canal.
MARCA TROJAN, modelo UV 3000 PLUS o equivalente
Criterios de diseño
Caudal punta de diseño: 1.000 m³/h (fundionando los dos canales)
Total SS < 10 mg/l
Transmitacia UV(254 nm), > 55% mínimo
Desinfección por 100 ml 1.000 Total Coliform por 100 mL
Dosis de diseño 18 mJ/cm2, validado por bioensayo
Factores de validación 0.98 factor fin de vida de lámpara (Lámparas de amalgama, baja presión)
0.95 factor de ensuciamiento (Sistema de limpieza mecánica/química ActiClean™)
Descripción del equipo
Nº de canales 2
Bancadas por canal 2
Módulos por bancada, 4
Lámparas por módulo, 8
Lámparas totales, 64
Dimensiones del canal L 4,32m, A 40,64 cm, H máx 157,48 cm
Canal (Según plano de detalle.)
Número de canales: 1
Longitud del canal: 4.32 m
Anchura del canal: 40.64 cm
Profundidad recomendada UV: 157.48 cm
Módulos UV
Número total de bancadas: 2
Número de módulos por bancada: 4
Número de lámparas por módulo: 8
Número total de lámparas UV: 64
Potencia de lámparas/Potencia Germicida 250 W / 125 W
Demanda máxima de potencia: 16 kW
Paneles UV
Cantidad Centros Distribución Potencia: 2
Cantidad Centros Control del Sistema: 1
Tipo Controlador 1
Equipo diverso
Cantidad de controladores de nivel: 21
Tipo de controlador de nivel: 1 Vertedero fijo / ALC
Limpieza mecánica/química automática: Trojan ActiClean™
Monitor UVT en línea Sensor Hach UVAS sc

| Código | Ud | Descripción | Rendimiento | Precio | Importe |
|---|---|---|---|---|---|
| $EQSANRO101 | Ud | Sistema de desinfección UV en canal, Q 500 m3 (material) | 1 | 51250 | 51250.00 |
| %MONTK6 | h | Transporte y Montaje | 4 % | 51250.00 | 2050.00 |
| %PRUEBK2 | tS | Puesta en Marcha y Pruebas Funcionamiento | 2 % | 53300.00 | 1066.00 |
|  |  | Total |  |  | 54366 |

| Medición | Uds. | Parcial |
|---|---|---|
| conjunto de casttes de tubos | 1 | 1.00 |
| Total |  | 1 |

**CVPVLFML** Ml Vertedero Liso en L de Fijacion Mural Regulable (01/01/2000)
2.6 Ml × 61.69 (65.39 con costes indirectos) = 170.01
Vertedero en forma de L para fijación en muro construido en acero inoxidable.
Vertedero liso en acero inoxidable AISI 316 de 2 mm de espesor y 200 mm de altura.
Ancho de saliente respecto al muro: 0,20 m
Regulación en altura por medio de ranurado respecto al muro.
Altura de solapa de fijación: 200 mm.
Estanqueidad en la fijación elastómero y siliconado.
Construcción mediante chapa plegada de acero inoxidable.
Espesores de chapa 2 mm.
Tornillería en acero inoxidable AISI 316.
Incluso solapas de estanqueidad al muro en los extremos.

| Código | Ud | Descripción | Rendimiento | Precio | Importe |
|---|---|---|---|---|---|
| M2040110 | M | Vertedero de las siguientes características y dimensiones:- Altura: 300 mm.- Espesor: 5 mm.- Material: Acero inoxidable AISI-316. Según ETG. 57. (material; 01/01/2000) | 1 | 58.15 | 58.15 |
| %MONTK6 | h | Transporte y Montaje | 4 % | 58.15 | 2.33 |
| %PRUEBK2 | tS | Puesta en Marcha y Pruebas Funcionamiento | 2 % | 60.48 | 1.21 |
|  |  | Total |  |  | 61.69 |

Relación comercial: 000, 93.59, 001, 0, 002, 003, 004, 005

| Medición | Uds. | Largo | Parcial |
|---|---|---|---|
| salida UV | 1 | 2.6 | 2.60 |
| Total |  |  | 2.6 |

**PUNTLIMPIND** Ud Toma de agua para limpieza
1 Ud × 129.42 (137.19 con costes indirectos) = 137.19

**CVSOKILOS** Kg Kilos de Acero en Soportes
50 Kg × 2.34 (2.48 con costes indirectos) = 124.00

#### A2.02.10 Depósito agua regenerada (01/01/2000)
Importe: 96926.7

##### A2.02.10.01 Equipamiento del depósito (25/01/2008)
Importe: 56318.59

**EQA2.02.10.01** Ud Vertedero Circular salida agua tratada Ø 0,85 m (19/05/2017)
2 Ud × 760.47 (806.1 con costes indirectos) = 1612.20
Vertedero circular de salida, fabricado en chapa de acero inoxidable AISI 316, incluso soportes y anclajes.
Dimensiones
Diámetro mayor: Ø 850
Diámetro menor: Ø500
Altura máxima 200 mm.
Espesor de la chapa: 2 mm.

| Código | Ud | Descripción | Rendimiento | Precio | Importe |
|---|---|---|---|---|---|
| $EQA2.02.10.0 | Ud | Vertedero Circular salida agua tratada Ø 0,85 m (material; 19/05/2017) | 1 | 716.88 | 716.88 |
| %MONTK6 | h | Transporte y Montaje | 4 % | 716.88 | 28.68 |
| %PRUEBK2 | tS | Puesta en Marcha y Pruebas Funcionamiento | 2 % | 745.56 | 14.91 |
|  |  | Total |  |  | 760.47 |

| Medición | Uds. | Largo | Parcial |
|---|---|---|---|
| salida agua tratada | 2 | 1 | 2.00 |
| Total |  |  | 2 |

**P6PM500INX** ud Carrete pasamuros 500mm AISI316 brida-brida
4 ud × 396.46 (420.25 con costes indirectos) = 1681.00

| Medición | Uds. | Parcial |
|---|---|---|
| entrada a tanques agua tratada | 2 | 2.00 |
| salida agua tratada | 2 | 2.00 |
| Total |  | 4 |

**TBTI0500.4.5** M Tubería de Acero Inoxidable AISI 316L DN 500 e=4.5 mm
54 M × 733.66 (777.68 con costes indirectos) = 41994.72

| Medición | Uds. | Largo | Parcial |
|---|---|---|---|
| colector en interior sala | 1 | 10 | 10.00 |
| bajante fuera del tanque | 2 | 2.5 | 5.00 |
| tubería interior tanques | 2 | 12 | 24.00 |
| tubería salida agua tratada | 1 | 8 | 8.00 |
| tubería by-pass agua tratada | 1 | 7 | 7.00 |
| Total |  |  | 54 |

**P6VM.500.16** ud Válvula mariposa ø 500 mm, 16 atm, instalada. Manual
2 ud × 2271.06 (2407.32 con costes indirectos) = 4814.64

| Medición | Uds. | Largo | Parcial |
|---|---|---|---|
| entrada a tanques | 2 | 1 | 2.00 |
| Total |  |  | 2 |

**P6CD.500.16** ud Carrete desmontaje DN 500 PN16
4 ud × 428.99 (454.73 con costes indirectos) = 1818.92

| Medición | Uds. | Parcial |
|---|---|---|
| Entrada | 2 | 2.00 |
| salida | 2 | 2.00 |
| Total |  | 4 |

**VRDC100500** Ud Valvula de Retencion DN 500 mm Doble Clapeta PN 10 (17/09/2008)
1 Ud × 1873.13 (1985.52 con costes indirectos) = 1985.52
Válvula de retención de dos batienes tipo Ruber Check.
Servicio: Conducciones
Marca: BELGICAST o equivalente
Modelo: BV-05-91 C
Diámetro (DN): 500 mm
Características:
Montaje entre bridas, adaptable a diferentes normas de conexión.
Presión (PN): 10.
Materiales:
Cuerpo: Fundición Dúctil GGG-40
Batientes: A-216 WC3
Asiento: Buna-N
Resortes: Acero Inoxidable AISI 302
Ejes: Acero Inoxidable AISI 304
Apertura progresiva controlada por un muelle con doble punto de apoyo.

| Código | Ud | Descripción | Rendimiento | Precio | Importe |
|---|---|---|---|---|---|
| $VRDC100500 | Ud | Valvula de Retencion DN 500 mm Doble Clapeta PN 10 (material; 17/09/2008) | 1 | 1765.77 | 1765.77 |
| %MONTK6 | h | Transporte y Montaje | 4 % | 1765.77 | 70.63 |
| %PRUEBK2 | tS | Puesta en Marcha y Pruebas Funcionamiento | 2 % | 1836.40 | 36.73 |
|  |  | Total |  |  | 1873.13 |

| Medición | Uds. | Parcial |
|---|---|---|
| Entrada a deposito | 1 | 1.00 |
| Total |  | 1 |

**TBTI0100.2.0** M Tubería de Acero Inoxidable AISI 316L DN 100 e=2.0mm
12 M × 66.62 (70.62 con costes indirectos) = 847.44

| Medición | Uds. | Largo | Parcial |
|---|---|---|---|
| salida tanques | 2 | 1 | 2.00 |
| colector hasta bombeo vaciados | 1 | 10 | 10.00 |
| Total |  |  | 12 |

**TUB.PVCO11016** m Tubería PVC-O DN 110 PN16 Clase 500
14 m × 6.23 (6.6 con costes indirectos) = 92.40

| Medición | Uds. | Largo | Parcial |
|---|---|---|---|
| Vaciados | 2 | 1 | 2.00 |
|  | 1 | 12 | 12.00 |
| Total |  |  | 14 |

**P6VC.100.16** ud Válvula compuerta ø 100 mm, 16 atm, instalada
2 ud × 155.78 (165.13 con costes indirectos) = 330.26

| Medición | Uds. | Parcial |
|---|---|---|
| vaciado tanques | 2 | 2.00 |
| Total |  | 2 |

**TUB.PVCO20020** m Tubería PVC-O DN 200PN20 Clase 500
15 m × 24.17 (25.62 con costes indirectos) = 384.30

| Medición | Uds. | Largo | Parcial |
|---|---|---|---|
| conexión con red de vaciados | 1 | 15 | 15.00 |
| Total |  |  | 15 |

**PUNTLIMPIND** Ud Toma de agua para limpieza
1 Ud × 129.42 (137.19 con costes indirectos) = 137.19

**CVSOKILOS** Kg Kilos de Acero en Soportes
250 Kg × 2.34 (2.48 con costes indirectos) = 620.00

| Medición | Uds. | Largo | Parcial |
|---|---|---|---|
|  | 5 | 50 | 250.00 |
| Total |  |  | 250 |

##### A2.02.10.02 Grupo de presión - filtro de mallas (17/04/2008)
Importe: 28429.33

**TBTI0150.2.0** M Tubería de Acero Inoxidable AISI 316L DN 150 e=2.0mm
3 M × 98.65 (104.57 con costes indirectos) = 313.71

| Medición | Uds. | Largo | Parcial |
|---|---|---|---|
| Conexión grupo de presión | 1 | 3 | 3.00 |
| Total |  |  | 3 |

**P6VC.150.16** ud Válvula compuerta ø 150 mm, 16 atm, instalada
1 ud × 285.29 (302.41 con costes indirectos) = 302.41

| Medición | Uds. | Parcial |
|---|---|---|
| Conexión grupo de presión | 1 | 1.00 |
| Total |  | 1 |

**EQ12102_1** Ud Grupo de presión dos Bombas 30m3/h 40mca
1 Ud × 4349.28 (4610.24 con costes indirectos) = 4610.24
grupo de presion de las siguientes caracteristicas:
Marca: GRUNDFOS ó similar
Modelo: HYDRA 1000 2 CR15-4
Fluido a bombear: Agua tratada
Caudal: 30 m³/h.
Presion: 40-50 m.c.a.
Formado por:
2 Uds. Electrobomba centrífuga vertical multicelular modelo CR 15-4, 4 Kw
4 Uds. Válvula de corte.
2 Uds. Válvula de retención.
2 Uds. Presostato.
1 Uds. Manómetro.
1 Ud. Colector de impulsión en galvanizado
1 Ud. Colector de aspiración en galvanizado
1 Ud. Bancada de montaje
1 Ud. Cuadro eléctrico de maniobra y control con alternancia de bombas trabajando en
cascada con controlador CS1000, incluyendo corte por falta de agua.
1 Ud. Depósito de membrana intercambiable de 500 lts timbrado a 10 Kg/cm².
Tensión de acometida : 3x380 V; 50 Hz.
Tipo de maniobra : Arranque directo.
Acabado:
- Segun standard del fabricante

| Código | Ud | Descripción | Rendimiento | Precio | Importe |
|---|---|---|---|---|---|
| $EQ12102_1 | Ud | Grupo de presión Dos Bombas 20 M3/H 30 MCA (material) | 1 | 4100 | 4100.00 |
| %MONTK6 | h | Transporte y Montaje | 4 % | 4100.00 | 164.00 |
| %PRUEBK2 | tS | Puesta en Marcha y Pruebas Funcionamiento | 2 % | 4264.00 | 85.28 |
|  |  | Total |  |  | 4349.28 |

**P6VC.080.16** ud Válvula compuerta ø 80 mm, 16 atm, instalada
4 ud × 72.57 (76.92 con costes indirectos) = 307.68

| Medición | Uds. | Parcial |
|---|---|---|
| Entrada y salida grupos presión | 4 | 4.00 |
| Total |  | 4 |

**EQ12102_2** Ud Filtro de malla de limpieza automática 40 m3/h
1 Ud × 9286.24 (9843.41 con costes indirectos) = 9843.41
Filtro de malla de limpieza automática 40 m3/h
Descripción del filtrado
Marca: STF o equivalente
Modelo del filtro: FMA2006
Caudal de diseño unitario: 40 m³/h
Número de filtros: 1 un. Grado de filtración: 25 µm
Presión máxima de trabajo: PN 10
Presión mínima de trabajo: 2,5 bar
Área total de filtración por unidad: 7.990 cm²
Temperatura de trabajo: < 50º
Diámetro del cuerpo: 457 mm
Conexión E/S (otros disponibles): DN150 DIN2576 PN10
Peso en vacío: 382 Kg
Peso en servicio: 650 Kg
Proceso de lavado
Válvula de lavado: BERMAD S300 ANGULO - 2''BSP
Tipo de actuador Hidráulica
DN Válvula de lavado: DN 25
Tiempo ciclo de lavado: 25 seg.
Presión mínima durante lavado: 3 bar
Caudal de lavado: 15 m³/h
Control y electricidad
Voltaje de control: 24 Vdc
Potencia del motor: 0,37 KW
Tensión de operación: 230Vac 1Fase 50Hz
Consumo motor: 1,12 A
ATEX NO
Par Motor 11 Nm
Materiales de fabricación
Cuerpo del filtro: Acero al Carbono S-275/235 JR
Tornillería: Acero al Carbono 6,8 Bc
Mallas: Acero Inoxidable AISI316L
Mecanismo de limpieza: Acero Inoxidable AISI304
Conductos de colectores: ISO-R/65II / & DIN 2558
Bridas planas: DIN 2576 - PN10
Uniones soldadas: Procedimiento HOMOLOGADO (ASME Sección IX.)
Juntas de goma: Calidad EPDM
Tratamiento de pintura
Granallado: Grado SA 2 ½
Tratamiento Exterior: Polyester + epoxy RAL5015
Tratamiento Interior: Epoxy - Polyester

| Código | Ud | Descripción | Rendimiento | Precio | Importe |
|---|---|---|---|---|---|
| $EQ12102_2 | Ud | Filtro Autolimpiante a Presión Qmax = 30 m³/h (material) | 1 | 8754 | 8754.00 |
| %MONTK6 | h | Transporte y Montaje | 4 % | 8754.00 | 350.16 |
| %PRUEBK2 | tS | Puesta en Marcha y Pruebas Funcionamiento | 2 % | 9104.16 | 182.08 |
|  |  | Total |  |  | 9286.24 |

**EQ12102_3** Ud Equipo UV tuberia DN 40 m3/h
1 Ud × 10873.2 (11525.59 con costes indirectos) = 11525.59
Equipo de desinfección mediante rayos ultravioleta de las siguientes características:
Suministro de un equipo de desinfección teqmaUV de la serie BetaLine-E, modelo BLE4.250 L5 Ec DN 100 equipado con cuatro lámparas de baja presión y alta intensidad de mercurio (LPHO) de 250W Eco-Light.
El equipo incluye cámara de radiación con geometría en “L” fabricada en acero inoxidable AISI316L, PN10 con dimensiones 342,5mm x 1663mm x 285mm (alto x largo x ancho), lámparas y protectores de cuarzo, sensor de radiación UVc externo Us1, mecanismo de limpieza automático de los protectores de cuarzo con motor-reductor eléctrico, husillo, sensor posicionador cuentavueltas y un único plato de apoyo de los anillos de limpieza además de cuadro eléctrico de potencia y maniobra con controlador Lambda 5 con display de 4 líneas.
Incluye sensor de temperatura del agua en la cámara de radiación con display en cuadro eléctrico.
El controlador Lambda 5 ofrece regulación automática del nivel de potencia de las lámparas punto a punto del 50% al 100% y permite la entrada analógica de caudalímetro.
Alimentación eléctrica 1L+N 230VAC 50Hz, 1,1kW.

| Código | Ud | Descripción | Rendimiento | Precio | Importe |
|---|---|---|---|---|---|
| $EQ12102_3 | Ud | EQ UV tubería 40m3/h (material) | 1 | 10250 | 10250.00 |
| %MONTK6 | h | Transporte y Montaje | 4 % | 10250.00 | 410.00 |
| %PRUEBK2 | tS | Puesta en Marcha y Pruebas Funcionamiento | 2 % | 10660.00 | 213.20 |
|  |  | Total |  |  | 10873.2 |

| Medición | Uds. | Parcial |
|---|---|---|
| Agua de servicio | 1 | 1.00 |
| Total |  | 1 |

**TBTI0100.2.0** M Tubería de Acero Inoxidable AISI 316L DN 100 e=2.0mm
8 M × 66.62 (70.62 con costes indirectos) = 564.96

| Medición | Uds. | Largo | Parcial |
|---|---|---|---|
| Aspiración general grupo | 1 | 8 | 8.00 |
| Total |  |  | 8 |

**TBTI0080** M Tuberia de Acero Inoxidable AISI 316L DN 80 e=3 mm
9 M × 81.06 (85.92 con costes indirectos) = 773.28

| Medición | Uds. | Largo | Parcial |
|---|---|---|---|
| Aspiracón unitario | 2 | 2 | 4.00 |
| Impulsión dentro edificio | 1 | 5 | 5.00 |
| Total |  |  | 9 |

**P6CD.100.16** ud Carrete desmontaje DN100 PN16
1 ud × 69.69 (73.87 con costes indirectos) = 73.87

| Medición | Uds. | Parcial |
|---|---|---|
| Aspiración | 1 | 1.00 |
| Total |  | 1 |

**P6CD.080.16** ud Carrete desmontaje DN80 PN16
1 ud × 49.23 (52.18 con costes indirectos) = 52.18

| Medición | Uds. | Parcial |
|---|---|---|
| Impulsión | 1 | 1.00 |
| Total |  | 1 |

**CVSOKILOS** Kg Kilos de Acero en Soportes
25 Kg × 2.34 (2.48 con costes indirectos) = 62.00

##### A2.02.10.03 Desinfección mediante hipoclorito sódico (01/01/2000)
Importe: 12178.78

**PDPRFV007** UD Deposito doble pared PRFV 7 m3
1 UD × 7695.04 (8156.74 con costes indirectos) = 8156.74
Depósitos vertical de doble pared fabricado en P.R.F.V de 7 m3
Tipo: Vertical de superficie.
Pared: Doble pared. Con tejido tridimensional de 6mm.
Fondos: Fondos inferior plano y superior ovalado.
Diámetro interior: 2.000 mm
Largo cilindro: 2.300 mm
Largo total: 2.700 mm
Capacidad Total: 7 m³
Producto a almacenar: Hipoclorito sódico.
Concentración: Comercial.
Densidad: 1,3 kg/m3
Condiciones de operación:
Tª operación: Ambiente.
Tª máxima operación: 50ºC
Presión de trabajo: Atmosférica.
Estratificado:
Barrera química: Resina Derakane 411.
Refuerzo mecánico: Resina Derakane 411.
Tejido tridimensional: Resina Derakane 411.
Acabado exterior: Color a elegir por el cliente. Oscuros y metalizados no incluidos.
Tubuladuras:
UDS DN NORMA POSICIÓN SERVICIO
3 DN50 DIN2501 Superior Carga, vaciado y rebose.
1 DN25 DIN2501 Superior Aspiración extraíble.
Con tubo buzo y válvula de retención.
Brida, tubo y válvula en PVC.
1 DN25 DIN2501 Lateral inferior Instalación detector de fugas.
1 DN500 S/fabricante Superior Boca hombre. Con tapa, junta y tornillería.
Accesorios:
UDS POSICIÓN SERVICIO
1 Superior Venteo doble codo en PVC Ø100.
1 -­ Detector de fugas.
1 -­ Nivel visual de poleas.
1 -- Detector de nivel máximo.
Instalados en el tubo transparente del nivel visual.
4 Lateral inferior Anclaje en acero al carbono.
2 Lateral superior Oreja de elevación en acero al carbono.
1 Lateral Placa de características en Inox 304 (A2). Soporte en PRFV.
Tornillería en Inox 304 (A2). Juntas en EPDM.
Diseño del depósitos en base a la norma UNE EN 13121
Las bridas en PRFV son según la norma DIN2501

| Código | Ud | Descripción | Rendimiento | Precio | Importe |
|---|---|---|---|---|---|
| $PDPRFV007 | Ud | Deposito PRFV 7 m3 (material) | 1 | 7254 | 7254.00 |
| %MONTK6 | h | Transporte y Montaje | 4 % | 7254.00 | 290.16 |
| %PRUEBK2 | tS | Puesta en Marcha y Pruebas Funcionamiento | 2 % | 7544.16 | 150.88 |
|  |  | Total |  |  | 7695.04 |

**BDMM83HP** UD Bomba dosificadora membrana 83 - 9 l/h ClONa (18/05/2020)
2 UD × 662.38 (702.12 con costes indirectos) = 1404.24
Bomba dosificadora de membrana de caudal regulable entre 83 y 9 L/H.
Marca: DOSAPRO MILTON ROY o equivalente.
Tipo: G A 90 P6 P3
Producto: Hipoclorito sódico
Carrera: 6 mm
Cadencia: 72 gpm
Caudal regulable: 83 - 9 l/h
Contrapresión máxima: 5 bar.
Materiales
Membrana: Teflón.
Cuerpo: Polipropileno
Cajas de válvulas: Polipropileno.
Asientos: PTFE.
Bolas: Cerámica.
Motor 60 w 220/380v III 50 Hz IP 55
Incluso accesorios para montaje.

| Código | Ud | Descripción | Rendimiento | Precio | Importe |
|---|---|---|---|---|---|
| $BDMM83HP | Ud | Bomba dosificadora de membrana de caudal regulable entre 83 y 9 (material; 18/05/2020) | 1 | 624.41 | 624.41 |
| %MONTK6 | h | Transporte y Montaje | 4 % | 624.41 | 24.98 |
| %PRUEBK2 | tS | Puesta en Marcha y Pruebas Funcionamiento | 2 % | 649.39 | 12.99 |
|  |  | Total |  |  | 662.38 |

**PRMAMP** Ud Mampara de metacrilato para protección contra salpicaduras (01/01/2000)
1 Ud × 113.12 (119.91 con costes indirectos) = 119.91
Mampara de metacrilato para protección contra salpicaduras frente a bombas dosificadoras

| Código | Ud | Descripción | Rendimiento | Precio | Importe |
|---|---|---|---|---|---|
| M2440401 | Ud | Mampara de metacrilato para protección contra salpicaduras frente a bobas dosificadoras (material; 01/01/2000) | 1 | 106.64 | 106.640 |
| %MONTK6 | h | Transporte y Montaje | 4 % | 106.640 | 4.266 |
| %PRUEBK2 | tS | Puesta en Marcha y Pruebas Funcionamiento | 2 % | 110.906 | 2.218 |
|  |  | Total |  |  | 113.12 |

Relación comercial: 000, 150, 001, 0, 002, 003, 004, 005

**MCR00025** Ud Medidor rotámetro DN25 mm (18/05/2020)
1 Ud × 303.71 (321.93 con costes indirectos) = 321.93
Rotámetro para la medida de caudal para tubería DN 25 mm.
Marca: COMAQUINSA o equivalente.
Presión según modelo: 5 a 15 Kg/cm2.
Conexiones: Roscadas.
Tolerancia: ± 1 % final de escala.
Ámbito de medida: 1:10
Montaje: Vertical.
Materiales:
Tubo de medida: Borosilicato.
Flotador: Ac inoxidable AISI 316, según necesidades.
Muelles o topes: Ac inoxidable AISI 316, PVC, PTFE, según necesidades.

| Código | Ud | Descripción | Rendimiento | Precio | Importe |
|---|---|---|---|---|---|
| $MCR0025 | Ud | Rotámetro DN25 (material; 18/05/2020) | 1 | 286.3 | 286.30 |
| %MONTK6 | h | Transporte y Montaje | 4 % | 286.30 | 11.45 |
| %PRUEBK2 | tS | Puesta en Marcha y Pruebas Funcionamiento | 2 % | 297.75 | 5.96 |
|  |  | Total |  |  | 303.71 |

**VBP00025** Ud Válvula de Bola de PVC DN 25 (20/10/2000)
5 Ud × 20.89 (22.14 con costes indirectos) = 110.70
Válvula de Cierre Esférico de PVC.
Marca : ASTRAL - CEPEX o equivalente.
Diámetro Nominal: 25 mm
Presión: PN 16
Conexiones: Casquillos para encolar.
Materiales:
Cuerpo: PVC
Esfera: PVC
Juntas: Polietileno ( en asiento esfera)
EPDM (en anillos tóricos)

| Código | Ud | Descripción | Rendimiento | Precio | Importe |
|---|---|---|---|---|---|
| $VBP00025 | Ud | Válvula de Bola de PVC DN 25 (material; 20/10/2000) | 1 | 19.69 | 19.69 |
| %MONTK6 | h | Transporte y Montaje | 4 % | 19.69 | 0.79 |
| %PRUEBK2 | tS | Puesta en Marcha y Pruebas Funcionamiento | 2 % | 20.48 | 0.41 |
|  |  | Total |  |  | 20.89 |

| Medición | Uds. | Parcial |
|---|---|---|
| Impulsión Individual | 2 | 2.00 |
| Aspiracion individual | 2 | 2.00 |
| Vaciado | 1 | 1.00 |
| Total |  | 5 |

**VRP00025** Ud Válvula de Retención de PVC DN 25 (11/08/2020)
2 Ud × 14.9 (15.79 con costes indirectos) = 31.58
Válvula de Retención de PVC de DN 20 mm.
Marca: ASTRAL - CEPEX o equivalente.
Conexiones: Mediante casquillos para encolar.
Presión: PN 16
Materiales:
Anillos tóricos: EPDM
Cuerpo: PVC
Obturados: PVC
Muelle: Acero inoxidable.

| Código | Ud | Descripción | Rendimiento | Precio | Importe |
|---|---|---|---|---|---|
| $VRP00025 | Ud | Válvula de Retención de PVC DN 25 (material; 11/08/2020) | 1 | 14.05 | 14.05 |
| %MONTK6 | h | Transporte y Montaje | 4 % | 14.05 | 0.56 |
| %PRUEBK2 | tS | Puesta en Marcha y Pruebas Funcionamiento | 2 % | 14.61 | 0.29 |
|  |  | Total |  |  | 14.9 |

**TBTPE10025** m Tubería Polietileno DN 25 mm (19/05/2020)
42 m × 0.94 (1 con costes indirectos) = 42.00
Tubería de polietileno de Alta densidad
Material Polietileno apta para usos alimentarios
Diámetro: DN 32 mm
Tipo: PE 100
Norma: UNE 53.966/ EN 12201
Densidad: 0,953
Presión: 10 atm
Color: Azul
Incluso p.p. de uniones, anclajes y piezas especiales.

| Código | Ud | Descripción | Rendimiento | Precio | Importe |
|---|---|---|---|---|---|
| $TBTPE10025 | m | Tubería Polietileno DN 25 mm (material; 19/05/2020) | 1 | 0.88 | 0.88 |
| %MONTK6 | h | Transporte y Montaje | 4 % | 0.88 | 0.04 |
| %PRUEBK2 | tS | Puesta en Marcha y Pruebas Funcionamiento | 2 % | 0.92 | 0.02 |
|  |  | Total |  |  | 0.94 |

| Medición | Uds. | Largo | Parcial |
|---|---|---|---|
| A red canal cloración | 1 | 20 | 20.00 |
| Red de vaciado | 1 | 2 | 2.00 |
| A deposito de agua regenerada | 1 | 20 | 20.00 |
| Total |  |  | 42 |

**EQM11031** Ud Toma de agua de Servicio (18/05/2020)
2 Ud × 187.08 (198.3 con costes indirectos) = 396.60
Toma de agua de servicios formada por: electroválvula de 2 vías para agua DN-25, válvula de bola de latón y latiguillos de conexión flexible

| Código | Ud | Descripción | Rendimiento | Precio | Importe |
|---|---|---|---|---|---|
| $EQM11031 | Ud | Toma de agua de servicio (material; 18/05/2020) | 1 | 176.35 | 176.35 |
| %MONTK6 | h | Transporte y Montaje | 4 % | 176.35 | 7.05 |
| %PRUEBK2 | tS | Puesta en Marcha y Pruebas Funcionamiento | 2 % | 183.40 | 3.67 |
|  |  | Total |  |  | 187.08 |

| Medición | Uds. | Parcial |
|---|---|---|
| En deposito | 2 | 2.00 |
| Total |  | 2 |

**EQTP1135** Ud Toma de agua potable (18/05/2020)
1 Ud × 187.08 (198.3 con costes indirectos) = 198.30
Toma de agua potable formada por: electroválvula de 2 vías para agua DN-25, válvula de bola de latón y latiguillos de conexión flexible

| Código | Ud | Descripción | Rendimiento | Precio | Importe |
|---|---|---|---|---|---|
| $EQTP1135 | Ud | Toma de agua potable (material; 18/05/2020) | 1 | 176.35 | 176.35 |
| %MONTK6 | h | Transporte y Montaje | 4 % | 176.35 | 7.05 |
| %PRUEBK2 | tS | Puesta en Marcha y Pruebas Funcionamiento | 2 % | 183.40 | 3.67 |
|  |  | Total |  |  | 187.08 |

| Medición | Uds. | Parcial |
|---|---|---|
| Ducha lavaojos | 1 | 1.00 |
| Total |  | 1 |

**CVSOKILOS** Kg Kilos de Acero en Soportes
20 Kg × 2.34 (2.48 con costes indirectos) = 49.60

**P3EDIFFONT6** Ud Lavaojos emergencia (EBAR)
1 Ud × 1270.92 (1347.18 con costes indirectos) = 1347.18

#### A2.02.11 Fuente de presentación (17/09/2015)
Importe: 1646.34

**P6PM700INX** Ud Carrete pasamuros 700 mm AISI 316 brida-brida
2 Ud × 776.58 (823.17 con costes indirectos) = 1646.34

| Medición | Uds. | Parcial |
|---|---|---|
| Fuente de presentación | 2 | 2.00 |
| Total |  | 2 |

#### A2.02.13 Espesamiento de fangos biológicos (09/05/2005)
Importe: 107874.2

##### A2.02.13.01 Espesadores dinámicos (09/05/2005)
Importe: 95083.9

**ALDRUNG3MAX** Ud Espesador mecánico de fangos Q = 26 m3/h
2 Ud × 43758 (46383.48 con costes indirectos) = 92766.96
Espesador rotativo de fangos biológicos
Modelo: ALDRUM G3 MAXI
Caudal Máximo de Fangos: 26 m3/ h
Carga Másica Máxima: 350 Kg m.s./h
Servicio: Espesamiento de fangos en exceso
Concentración mínima salida: 4 % m.s.
Datos técnicos
Potencia instalada (kW) 0,75
Velocidad giro (rpm) 8,5-13
Tamaño poro de la tela (mm) 0,6/1,0
Rec. aire para ventilación (/h) 12
Tiempos de lavado (s) 4 30
Tiempos de pausa (s) 16 180
Presión míni. de lavado (bar) 4
Materiales
Tapa GRP
Bastidor (AISI) 316
Tambor (AISI) 316
Base (AISI) 316
Rodamientos HDPE
Bridas (Polypropylene) Symalit
Boquillas (trat. con NiCr) Bronce
Tela filtrante Poliester
Moto Reductor
Proveedor Nord
Relación 1:105
Color RAL 5002
Voltaje (V)/ Frecuencia 3x400/230 //50 Hz
Protección térmica (Klixon) 3x155°C
Protección clase IP 55
Válvula solenoide
Proveedor Joucomatic
Kv (m3/h) 2,4-9,9
Voltaje (v) 24 DC
Protección clase IP 65
Boquillas pulverizadoras
Tamaño TK3
Clamp (para tuberia de ½”) NYB2/NYB3
Boquillas pulverizadoras (no.) 30
Consumo de agua potable (TK2/TK3)
Continuo (m 3 /h) 3,7
Típico (m 3 /h) 0,2 - 2,1
Conexiones
Alimentación, 8 taladros (PN 16) DN 100
Descarga de fango esp. (mm) 250x600
Consumo de agua reciclada (solo TK3)
Continuo (m 3 /h) 4,8
Típico (m 3 /h) 0,3 2,7
Conexiones
Descarga de filtrado, 8 tal.s (PN 16) DN 150
Agua de lavado (Hembra) R 1/1”
Ventilacion (mm, diam. nozzle) 80
Incluso:
Cuadro eléctrico básico para el control y regulación de todos los elementos incluidos
-Variador de frecuencia para el motor principal.
-Indicadores luminosos de los diferentes estados.
-Temporizadores para el sistema de lavado.
-Pulsadores de arranque / paro, y rearme.
-Protección IP65
-Pantalla táctil
-Válvula mezcladora
Válvula mezcladora para la optimización de la mezcla del floculante con el fango

| Código | Ud | Descripción | Rendimiento | Precio | Importe |
|---|---|---|---|---|---|
| $ALDRUMG3 | Ud | Espesador mecánico de fangos Q = 26 m3/h (material) | 1 | 41250 | 41250.00 |
| %MONTK6 | h | Transporte y Montaje | 4 % | 41250.00 | 1650.00 |
| %PRUEBK2 | tS | Puesta en Marcha y Pruebas Funcionamiento | 2 % | 42900.00 | 858.00 |
|  |  | Total |  |  | 43758 |

**TBTI0100.2.0** M Tubería de Acero Inoxidable AISI 316L DN 100 e=2.0mm
12 M × 66.62 (70.62 con costes indirectos) = 847.44

| Medición | Uds. | Largo | Parcial |
|---|---|---|---|
| Entrada general | 1 | 3 | 3.00 |
| Entrada individual | 2 | 1.5 | 3.00 |
| Salida espesado | 2 | 3 | 6.00 |
| Total |  |  | 12 |

**P6VC.100.16** ud Válvula compuerta ø 100 mm, 16 atm, instalada
2 ud × 155.78 (165.13 con costes indirectos) = 330.26

**VRB00100** Ud Válvula de Retención de Bola DN 100
2 Ud × 180.24 (191.05 con costes indirectos) = 382.10

**P6CD.100.16** ud Carrete desmontaje DN100 PN16
2 ud × 69.69 (73.87 con costes indirectos) = 147.74

**EQM11031** Ud Toma de agua de Servicio
1 Ud × 187.08 (198.3 con costes indirectos) = 198.30

**TUB.PVCO11016** m Tubería PVC-O DN 110 PN16 Clase 500
6 m × 6.23 (6.6 con costes indirectos) = 39.60

| Medición | Uds. | Largo | Parcial |
|---|---|---|---|
| Escurridos | 2 | 3 | 6.00 |
| Total |  |  | 6 |

**TUB.PVCO16020** m Tubería PVC-O DN 160 PN20 Clase 500
15 m × 15.57 (16.5 con costes indirectos) = 247.50

| Medición | Uds. | Largo | Parcial |
|---|---|---|---|
| Escurridos conexion con red | 1 | 15 | 15.00 |
| Total |  |  | 15 |

**CVSOKILOS** Kg Kilos de Acero en Soportes
50 Kg × 2.34 (2.48 con costes indirectos) = 124.00

| Medición | Uds. | Largo | Parcial |
|---|---|---|---|
|  | 2 | 25 | 50.00 |
| Total |  |  | 50 |

##### A2.02.13.02 Dosificación de polielectrolito (20/05/2020)
Importe: 12790.3

**EQ12132_1** Ud Equipo de preparación y dosificación de poli. 550 l/h
1 Ud × 6348.89 (6729.82 con costes indirectos) = 6729.82
PLANTA AUTOMATICA PARA PREPARACION EN CONTINUO DE POLIELECTROLITO
Marca: Politech, Timsa o equivalente
Modelo POLIFLOC 400
TANQUE
Capacidad (L) 570
Dimensiones (mm) 1000x600x950
Compartimentos 2
Material depósito AISI304L
Espesor chapa (mm) 2 + Plegado de rigidez
Material tapas AISI304
Material colector rebose PVC
AGITADORES
Modelo
Unidades 2 ud
Velocidad de salida (rpm) 300
Potencia instalada 0,37 kW 3Ph 220-380v 50 Hz IP 55
Tipo hélice T25 1º (200 + 150mm) + 2º (250 mm)
Material ejes y hélices AISI 316L
SISTEMA HUMECTACIÓN
Tipo Boquilla Pulverizadora
Material del colector Latón
Presión entrada agua (bar) 2
Conexión entrada agua ¾”
Accesorios
Válvula de corte, filtro en Y, manómetro, presostato, electroválvula, caudalímetro, válvula reguladora de caudal y boquilla difusora
SONDAS DE NIVEL
Tres sondas de nivel capacitivas montadas en segundo compartimento. Según nivel abren o cierran la llegada de agua y paran o arrancan el dosificador volumétrico o la bomba de reactivo
DOSIFICADOR VOLUMÉTRICO
Potencia instalada Material de la tolva Capacidad de la tolva Resistencia+ Termostato
BOMBA DE REACTIVO
Potencia Instalada 0,18kW 400v 50Hz IP55
Caudal 0,5-5 l/h
Material cabezal y pistón AISI316
ARMARIO DE MANDO
Armario eléctrico de control y maniobra para electroválvula de entrada de agua, presostato, agitadores, dosificador de sólidos, bomba dosificadora y sondas de nivel
PESO APROXIMADO (Kg) 280

| Código | Ud | Descripción | Rendimiento | Precio | Importe |
|---|---|---|---|---|---|
| $EQ121232_1 | Ud | Equipo de preparación y dosificación de poli. 550 l/h (material) | 1 | 5985 | 5985.00 |
| %MONTK6 | h | Transporte y Montaje | 4 % | 5985.00 | 239.40 |
| %PRUEBK2 | tS | Puesta en Marcha y Pruebas Funcionamiento | 2 % | 6224.40 | 124.49 |
|  |  | Total |  |  | 6348.89 |

**EQSANRO102** Ud Bomba helicoidal para dosificación de polielectrolito 330 l-h (09/11/2020)
3 Ud × 1241.14 (1315.61 con costes indirectos) = 3946.83
Marca : mono
Modelo : C22AC11RMA
Servicio: : Poli electrolito a espesadores dinámicos
Ejecución : horizontal
Fluido a bombear : polielectrolito al =0,5%
Tª fluido : ambiente
Viscosidad : < 1.500 cps
Caudal : 100 330 l/h.
Altura manométrica : =25 m.c.a.
Presión máxima diseño : 6 bar.
Velocidad bomba : 60 - 180 rpm
Paso de solidos : 3,5mm(duros)# 10mm(deformables)
Potencia absorbida : 0,13 kw
Par de arranque : 11Nm
Par funcionamiento : 7NM
Potencia recomendada : 0,37 kw
N.P.S.H.bomba : 1,79 mca
Conex.asp/impulsión : 1¼” rosca bsp.
Materiales
Cuerpo: hº fº bs en 1561 grado en-gjl-hb195
Rotor: acero bs970 708 ó 709m40t/cromado (1)
Stator: caucho sintético perbunan
Biela de 2 piezas: acero al carbono; bs en 10277
Eje accionamiento: acero inox.bs en 10088
Sellado: cierre mecánico en silicio
Accionamiento
Motor: Eléctrico ie3 con termistores
Potencia: 0,37 kw
Velocidad: 1.450 rpm
Tension: 400 vlts
Frecuencia: 50 hz
Proteccion: IP-55
Forma constructiva: B-5
Aislamiento: F
Reductor de velocidad
Modelo: Nord sk572.1f
Acoplamiento a bomba: monobloc
Velocidad de salida: ±191 rpm. A 50 hz.
Acabado
Según procedimiento PS242. Pintura EPOXI
- Acabado final de 55-95 micras.
- Color RAL 5005 azul.
Incluye bancada común, construida en chapa de acero conformada y provista de los anclajes para su fijación en la fundación de hormigón,

| Código | Ud | Descripción | Rendimiento | Precio | Importe |
|---|---|---|---|---|---|
| $EQSANRO102 | Ud | Bomba helicoidal para dosificación de polielectrolito 330 l-h (material; 09/11/2020) | 1 | 1170 | 1170.00 |
| %MONTK6 | h | Transporte y Montaje | 4 % | 1170.00 | 46.80 |
| %PRUEBK2 | tS | Puesta en Marcha y Pruebas Funcionamiento | 2 % | 1216.80 | 24.34 |
|  |  | Total |  |  | 1241.14 |

**EQ12132_3** Ud Conjunto de tuberías dosificación poli hasta 550 l/h (20/05/2020)
2 Ud × 903.05 (957.23 con costes indirectos) = 1914.46
Conjunto de tuberías, rotámetros, accesorios y válvulas de PVC en la aspiración e impulsión del polielectrolito

| Código | Ud | Descripción | Rendimiento | Precio | Importe |
|---|---|---|---|---|---|
| $EQ1213_3 | Ud | Conjunto de tuberías, rotámetros, accesorios y válvulas para pol (material; 20/05/2020) | 1 | 851.29 | 851.29 |
| %MONTK6 | h | Transporte y Montaje | 4 % | 851.29 | 34.05 |
| %PRUEBK2 | tS | Puesta en Marcha y Pruebas Funcionamiento | 2 % | 885.34 | 17.71 |
|  |  | Total |  |  | 903.05 |

| Medición | Uds. | Parcial |
|---|---|---|
| Aspración | 1 | 1.00 |
| Impulsión | 1 | 1.00 |
| Total |  | 2 |

**PUNTLIMPIND** Ud Toma de agua para limpieza
1 Ud × 129.42 (137.19 con costes indirectos) = 137.19

**CVSOKILOS** Kg Kilos de Acero en Soportes
25 Kg × 2.34 (2.48 con costes indirectos) = 62.00

#### A2.02.14 Depósito homogenización de fangos (09/05/2005)
Importe: 128931.34

##### A2.02.14.01 Deposito Homogenización (25/01/2008)
Importe: 6734.27

**EQSANRO103** Ud Agitador sumergible 2,1 kW (09/11/2020)
1 Ud × 4933.78 (5229.81 con costes indirectos) = 5229.81
Agitador mezclador sumergible horizontal 1,6 kW (Hom. Fangos espesdos)
Marca: Grundfos o equivalente
Tipo: Horizontal
Modelo: SMD.18.25.1440.T.5.0B
Servicio Depósito fangos espesados
Características:
Relación empuje/potencia: 0.205
Fuerza de empuje axial: 390 N
Caudal nominal: 97,8 m³/h
Velocidad media: 1.99 m/s
Velocidad de la hélice: 1460 rpm
Diámetro del impulsor: 250 mm
Número de álabes de hélice: 2
Cierre primario: LIP SEAL
Cierre secundario: SIC/SIC
Normativa de ensayo: ISO 21630
Materiales:
Motor: AISI 1.4408
Hélice: 1.4408
Concentrador: AISI 1.4408
Instalación:
Profundidad máxima de instalación: 20 m
Se ajusta al tubo y tamaño del perfil de columna.: 80/80 mm
Líquido:
Rango de temperatura del líquido: 5-4 ºC
Datos eléctricos:
Potencia de entrada - P1: 2,1 kW
Potencia nominal - P2: 1.9 kW
Frecuencia de red: 50 Hz
Tensión nominal: 3 x 400-415 V
Toler. tensión: +6/-10 %
Intensidad nominal: 3.3 A
Intensidad de arranque: 23 A
Cos phi - Factor de potencia: 0.82
Cos phi - Factor de potencia a 3/4 de carga: 0.77
Cos phi - Factor de potencia a 1/2 de carga: 0.65
Eficiencia del motor a carga total: 84,5 %
Eficiencia del motor a una carga de 3/4: 86.1 %
Eficiencia del motor a una carga de 1/2: 86,2 %
Número de polos: 4
Tipo de arranque: directo
Grado de protección (IEC 34-5): IP68
Clase de aislamiento (IEC 85): F
Resistente a explosiones: no
Longitud de cable: 10 m
Tipo de clavija de cable: NO
Paneles control:
Sensor de humedad: relé ALR-20/A
Detector de agua en aceite: con detector de agua en aceite
Otros:
Peso neto: 36 kg
Soporte de motor para AMG, Fijación inferior compl. para AMG, Tubo guía 80x80x3 6m 304SS, Bloqueo de profundidad para AMG, Fijación superior para AMG

| Código | Ud | Descripción | Rendimiento | Precio | Importe |
|---|---|---|---|---|---|
| $EQSANRO103 | Ud | Agitador sumergible 2,1 kW (material; 09/11/2020) | 1 | 4651 | 4651.00 |
| %MONTK6 | h | Transporte y Montaje | 4 % | 4651.00 | 186.04 |
| %PRUEBK2 | tS | Puesta en Marcha y Pruebas Funcionamiento | 2 % | 4837.04 | 96.74 |
|  |  | Total |  |  | 4933.78 |

| Medición | Uds. | Parcial |
|---|---|---|
| Dep. Fangos espesados | 1 | 1.00 |
| Total |  | 1 |

**TBTI0100.2.0** M Tubería de Acero Inoxidable AISI 316L DN 100 e=2.0mm
13 M × 66.62 (70.62 con costes indirectos) = 918.06

| Medición | Uds. | Largo | Parcial |
|---|---|---|---|
| aspiracion bombas | 2 | 5 | 10.00 |
|  | 2 | 1.5 | 3.00 |
| Total |  |  | 13 |

**P6PM100INX** ud Carrete pasamuros 100 mm AISI 316 brida-brida
2 ud × 91.58 (97.07 con costes indirectos) = 194.14

**P6VC.100.16** ud Válvula compuerta ø 100 mm, 16 atm, instalada
2 ud × 155.78 (165.13 con costes indirectos) = 330.26

| Medición | Uds. | Parcial |
|---|---|---|
| aspiración bombas | 2 | 2.00 |
| Total |  | 2 |

**CVSOKILOS** Kg Kilos de Acero en Soportes
25 Kg × 2.34 (2.48 con costes indirectos) = 62.00

##### A2.02.14.02 Bombeo de fangos mixtos a preespesado (09/05/2005)
Importe: 12154.29

**EQSANRO104** Ud Bomba helicoidal para fangos Q = 24 m3/h a 20 mca (12/08/2020)
2 Ud × 3871.92 (4104.24 con costes indirectos) = 8208.48
Bomba helicoidal para purga de fangos Qmax=25 m3/h a 15 mca
Caudal: 6 - 25 m³/h
Altura manométrica.: =15 mca
Paso de solidos: 10mm (duros)# 35mm (deformables)
Rendimiento bomba en P.B.: 42%
Potencia absorbida 3,27 kW
Par de arranque 222 Nm
Par funcionam. 115 Nm
Potencia recomendada 5,5 kW
NPSH Bomba 2,41 mca
Conex.asp/impulsión: 100mm DIN 2533; PN-16
Materiales
Cuerpo: hº fº bs en 1561 grado en-gjl-hb195
Rotor: acero bs970 708 ó 709m40t/cromado (1)
Stator: caucho sintético perbunan
Biela de 2 piezas: acero al carbono; bs en 10277
Eje accionamiento: acero inox.bs en 10088
Sellado: cierre mecánico en silicio
Accionamiento
Motor: Eléctrico ie3 con termistores
Potencia: 5,5 kw
Velocidad: 1.450 rpm
Tension: 400 vlts
Frecuencia: 50 hz
Proteccion: IP-55
Forma constructiva: B-5
Aislamiento: F
Reductor de velocidad
Modelo: nord sk572.1f
Acoplamiento a bomba: monobloc
Velocidad de salida ±272 rpm. A 50 hz.
Acabado
-Compatible con categoría de ambiente C5 según norma UNE EN ISO 14713
- Color RAL 5005 azul.
Incluye bancada común, construida en chapa de acero conformada y provista de los anclajes para su fijación en la fundación de hormigón.

| Código | Ud | Descripción | Rendimiento | Precio | Importe |
|---|---|---|---|---|---|
| $EQEQSANRO104 | Ud | Bomba helicoidal para fangos Qmax= 24m3/h a 20 mca (material; 12/08/2020) | 1 | 3650 | 3650.00 |
| %MONTK6 | h | Transporte y Montaje | 4 % | 3650.00 | 146.00 |
| %PRUEBK2 | tS | Puesta en Marcha y Pruebas Funcionamiento | 2 % | 3796.00 | 75.92 |
|  |  | Total |  |  | 3871.92 |

Relación comercial: 000, 1300.79, 001, 0, 002, 003, 004, 005

| Medición | Uds. | Parcial |
|---|---|---|
| A PREDESHIDRATADO | 2 | 2.00 |
| Total |  | 2 |

**TBTI0100.2.0** M Tubería de Acero Inoxidable AISI 316L DN 100 e=2.0mm
30 M × 66.62 (70.62 con costes indirectos) = 2118.60

| Medición | Uds. | Largo | Parcial |
|---|---|---|---|
| Aspiración | 2 | 5 | 10.00 |
| Impulsión | 2 | 2 | 4.00 |
|  | 1 | 16 | 16.00 |
| Total |  |  | 30 |

**VRB00100** Ud Válvula de Retención de Bola DN 100
2 Ud × 180.24 (191.05 con costes indirectos) = 382.10

| Medición | Uds. | Parcial |
|---|---|---|
| Impulsión | 2 | 2.00 |
| Total |  | 2 |

**P6VC.100.16** ud Válvula compuerta ø 100 mm, 16 atm, instalada
5 ud × 155.78 (165.13 con costes indirectos) = 825.65

| Medición | Uds. | Parcial |
|---|---|---|
| Aspiración | 2 | 2.00 |
| Impulsión | 2 | 2.00 |
| Colector comun | 1 | 1.00 |
| Total |  | 5 |

**P6CD.100.16** ud Carrete desmontaje DN100 PN16
4 ud × 69.69 (73.87 con costes indirectos) = 295.48

| Medición | Uds. | Parcial |
|---|---|---|
| aspiración | 2 | 2.00 |
| Impulsión | 2 | 2.00 |
| Total |  | 4 |

**PUNTLIMPIND** Ud Toma de agua para limpieza
2 Ud × 129.42 (137.19 con costes indirectos) = 274.38

| Medición | Uds. | Parcial |
|---|---|---|
| Impulsión bombas | 2 | 2.00 |
| Total |  | 2 |

**CVSOKILOS** Kg Kilos de Acero en Soportes
20 Kg × 2.34 (2.48 con costes indirectos) = 49.60

##### A02.14.03 Recepción fangos otras EDAR (09/05/2005)
Importe: 110042.78

**21005083** Ud Silo de fangos para alimentación a HT 48 m3 (28/06/2021)
1 Ud × 29586.1 (31361.27 con costes indirectos) = 31361.27
Silo de dimensiones con dos troncos cónicos de la parte inferior del silo con capadcidad para 48 m3
Ejecutado con chapa de A/Carbono de 6 mm de espesor, con tratamiento anticorrosión según especificaciones tecnicas del proyecto
Incluida calderería, soportes, conexionados y resto de elementos asociados.
Unidad completamente instalada y probada conforme PPTP.

| Código | Ud | Descripción | Rendimiento | Precio | Importe |
|---|---|---|---|---|---|
| T21005083 | Ud | Silo 48 m3 (material; 05/07/2021) | 1 | 28490 | 28490.00 |
| A3005 | h | Oficial 1ª (mano de obra; 28/06/2021) | 30 | 17.86 | 535.80 |
| A3017 | h | Oficial 1ª electricista (mano de obra; 28/06/2021) | 20 | 17.86 | 357.20 |
| M110125 | h | Pluma grua de 30 mts. (maquinaria; 28/06/2021) | 5 | 40.62 | 203.10 |
|  |  | Total |  |  | 29586.1 |

**21005088** Ud Bomba Mezcladora (Biomix) de tornillo excéntrico 8.61m3/h (28/06/2021)
2 Ud × 32091.04 (34016.5 con costes indirectos) = 68033.00
Bomba Mezcladora (Biomix) de tornillo excéntrico para fangos pre-deshidratados a Silo, alimentación HT de 3.5-8,61-11.0 m3/h y potencia de 7 kW a 8 Bar, incluido medidor de presión electrónico con display Totalmente instalado y p

| Código | Ud | Descripción | Rendimiento | Precio | Importe |
|---|---|---|---|---|---|
| T21005088 | Ud | Bomba Mezcladora (Biomix) de tornillo excéntrico (material; 05/07/2021) | 1 | 31114 | 31114.00 |
| T21005088.02 | Ud | Instrumentación +presostato+display (material; 05/07/2021) | 1 | 360 | 360.00 |
| A3005 | h | Oficial 1ª | 15 | 17.86 | 267.90 |
| A3017 | h | Oficial 1ª electricista | 15 | 17.86 | 267.90 |
| M110125 | h | Pluma grua de 30 mts. | 2 | 40.62 | 81.24 |
|  |  | Total |  |  | 32091.04 |

| Medición | Uds. | Parcial |
|---|---|---|
| fangos predeshidrados otras plantas 1+ 1 | 2 | 2.00 |
| Total |  | 2 |

**TBTI0100.2.0** M Tubería de Acero Inoxidable AISI 316L DN 100 e=2.0mm
10 M × 66.62 (70.62 con costes indirectos) = 706.20

| Medición | Uds. | Largo | Parcial |
|---|---|---|---|
| Impulsión unitaria | 2 | 5 | 10.00 |
| Total |  |  | 10 |

**P6CD.100.16** ud Carrete desmontaje DN100 PN16
2 ud × 69.69 (73.87 con costes indirectos) = 147.74

| Medición | Uds. | Parcial |
|---|---|---|
| impuslion bombas | 2 | 2.00 |
| Total |  | 2 |

**TBTI0250.3.0** M Tubería de Acero Inoxidable AISI 316L DN 250 e=3.0mm
25 M × 245.99 (260.75 con costes indirectos) = 6518.75

| Medición | Uds. | Largo | Parcial |
|---|---|---|---|
| A tolva HT | 1 | 20 | 20.00 |
| A deposito Homg | 1 | 5 | 5.00 |
| Total |  |  | 25 |

**VRB00100** Ud Válvula de Retención de Bola DN 100
2 Ud × 180.24 (191.05 con costes indirectos) = 382.10

| Medición | Uds. | Parcial |
|---|---|---|
| impuslion bombas | 2 | 2.00 |
| Total |  | 2 |

**P6VC.100.16** ud Válvula compuerta ø 100 mm, 16 atm, instalada
2 ud × 155.78 (165.13 con costes indirectos) = 330.26

| Medición | Uds. | Parcial |
|---|---|---|
| impuslion bombas | 2 | 2.00 |
| Total |  | 2 |

**P6VC.250.16** Ud Válvula compuerta ø 250 mm, 16 atm, instalada
2 Ud × 657.29 (696.73 con costes indirectos) = 1393.46

| Medición | Uds. | Parcial |
|---|---|---|
| Colector comun a tolva HT | 1 | 1.00 |
| Colector comun a deposito homogenización | 1 | 1.00 |
| Total |  | 2 |

**CKOKILOINOX** Kg Acero inoxidable AISI 316 L en soportes
200 Kg × 5.52 (5.85 con costes indirectos) = 1170.00

#### A2.02.15 Pre deshidratación fangos (31/07/2006)
Importe: 212697.17

##### A2.02.15.01 Centrífugas predeshidratación (06/07/2015)
Importe: 146510.3

**EQSANRO105** Ud Centrifuga deshidratación 25 m³/h - 882 kg DS/h
2 Ud × 67732.08 (71796 con costes indirectos) = 143592.00
Centrifuga deshidratación 25 m³/h - 882 kg DS/h
Marca: ANDRITZ
Modelo: Decantadora D4L
Caudal unitario de entrada 25 m³/h
Carga de fango: 882 kg/h
Consumo de floculante (emulsión) 6 kg por ton MS para sequedad 16%
Consumo de floculante (emulsión) 7,5 kg por ton MS para sequedad 22%
Concentración de sólidos en la alimentación 37,6 g/l
Tamaño de la decantadora (L x An x Al) 3520 x 1100 x 1480 mm
Peso (vacía con sistema de accionamiento) 2616kg
Entrada de producto DN50 PN10/PN16, EN 1092-1
Salida de sólidos 492 x 316 mm ext.
Salida del centrifugado Desgasificador:
liquido : DN125
aire : DN200
Material de construcción
Bol Lean Duplex - 1.4362 o equivalente
Tornillo SS316/316L o equivalente
Otras piezas en contacto con el producto SS316/316L o equivalente
Tornillería en contacto con el producto A4 o equivalente
Bastidor Acero al carbono pintado
Cubierta Cubierta del bol: Fibra de vidrio Cubierta del motor : Fibra de vidrio
Pintura para piezas en acero o hierro fundido Pintura de protección estándar ANDRITZ STRC3
Motores pintados de acuerdo al procedimiento estándar del proveedor.

| Código | Ud | Descripción | Rendimiento | Precio | Importe |
|---|---|---|---|---|---|
| $EQSANRO105 | Ud | Centrifuga deshidratación 25 m³/h - 882 kg DS/h (material) | 1 | 63850 | 63850.00 |
| %MONTK6 | h | Transporte y Montaje | 4 % | 63850.00 | 2554.00 |
| %PRUEBK2 | tS | Puesta en Marcha y Pruebas Funcionamiento | 2 % | 66404.00 | 1328.08 |
|  |  | Total |  |  | 67732.08 |

| Medición | Uds. | Parcial |
|---|---|---|
| Predeshidratación | 2 | 2.00 |
| Total |  | 2 |

**EQSANRO106** Ud Cabezal de alimentación de 3 vías
2 Ud × 1193.4 (1265 con costes indirectos) = 2530.00
Ud Cabezal de alimentación de 3 vías (colector) AISI 316, con válvulas antirretorno (PVC) y conexiones flexibles.

| Código | Ud | Descripción | Rendimiento | Precio | Importe |
|---|---|---|---|---|---|
| $EQSANRO106 | ud | Cabezal de alimentación de 3 vías (material) | 1 | 1125 | 1125.00 |
| %MONTK6 | h | Transporte y Montaje | 4 % | 1125.00 | 45.00 |
| %PRUEBK2 | tS | Puesta en Marcha y Pruebas Funcionamiento | 2 % | 1170.00 | 23.40 |
|  |  | Total |  |  | 1193.4 |

**EQM11031** Ud Toma de agua de Servicio
1 Ud × 187.08 (198.3 con costes indirectos) = 198.30

**TUB.PVCO11016** m Tubería PVC-O DN 110 PN16 Clase 500
10 m × 6.23 (6.6 con costes indirectos) = 66.00

| Medición | Uds. | Largo | Parcial |
|---|---|---|---|
| Escurridos | 2 | 5 | 10.00 |
| Total |  |  | 10 |

**CVSOKILOS** Kg Kilos de Acero en Soportes
50 Kg × 2.34 (2.48 con costes indirectos) = 124.00

| Medición | Uds. | Largo | Parcial |
|---|---|---|---|
|  | 2 | 25 | 50.00 |
| Total |  |  | 50 |

##### A2.02.15.02 Acondicionamiento de fangos (20/05/2020)
Importe: 16171.5

**EQSANRO108** Ud Equipo de preparación y dosificación de poli. 3000 l/h
1 Ud × 10448.88 (11075.81 con costes indirectos) = 11075.81
Equipo de preparación y dosificación de poli. 2.000 l/h
Caudal polielectrolito diluido: 3000 l/h
Rango de concentración: 0,05 a 0,6% para polvo - 0,05 al 1% para líquido.
Modelo: POLITOP 4.0 AD 30
Tipo de polielectrolito: En polvo o en Emulsión
Depósito de preparación:
Volumen total: 3.210 litros
Numero de compartimentos: 3
Dosificador volumétrico para polvo:
Tipo: DS 60/26/26/5 I=40
Capacidad nominal de la tolva: 60 lts.
Producto a dosificar: Polielectrolito en polvo densidad aparente 750 kg/m3 aprox.
Caudal teórico máximo: 23,00 kg/h
Rango de concentración: Entre el 0,05 y el 0,60 %
Regulación de la dosificación: Automática una vez seleccionada la concentración deseada en la pantalla táctil del cuadro eléctrico.
Dosificador para líquido:
Tipo: Bomba a pistón
Cantidad: 1
Caudal teórico min y máx.: 8 - 85 l/h base agua
Presión máxima: 10 bar
Cadencia: 58 Imp/min
Rango de concentración: Entre el 0,05 y el 1%
Regulación de la dosificación: Automática una vez seleccionada la concentración deseada en la pantalla táctil del cuadro eléctrico.
Motor: 0,25 kW -1.350 rpm - 230/400 V - 50 Hz - III - IP 55
Accionamiento: Mediante variador manual asociado a emisor de impulsos de entrada de agua.
Incluso, cuadro eléctrico de protección y mando con pantalla táctil a color de 4 ,3”

| Código | Ud | Descripción | Rendimiento | Precio | Importe |
|---|---|---|---|---|---|
| $EQSANRO108 | Ud | Equipo de preparación y dosificación de poli. 3.000 l/h (material) | 1 | 9850 | 9850.00 |
| %MONTK6 | h | Transporte y Montaje | 4 % | 9850.00 | 394.00 |
| %PRUEBK2 | tS | Puesta en Marcha y Pruebas Funcionamiento | 2 % | 10244.00 | 204.88 |
|  |  | Total |  |  | 10448.88 |

| Medición | Uds. | Parcial |
|---|---|---|
| Común pre y post deshidratación | 1 | 1.00 |
| Total |  | 1 |

**EQSANRO107** Ud Bomba helicoidal para dosificación de polielectrolito 1165 l/h (09/11/2020)
2 Ud × 1406.62 (1491.02 con costes indirectos) = 2982.04
Bomba helicoidal para dosificación de polielectrolito 1165 l/h
Marca : mono
Modelo : C23AC11RMA
Servicio: : Poli electrolito a PRE deshidratación
Ejecución : horizontal
Fluido a bombear : polielectrolito al =0,5%
Tª fluido : ambiente
Viscosidad : < 1.500 cps
Caudal : 500 1.165 l/h.
Altura manométrica : 25 m.c.a.
Presión máxima diseño : 6 bar.
Velocidad bomba : 140 - 312 rpm
Paso de solidos : 5 mm(duros)# 20mm(deformables)
Potencia absorbida : 0,36 kw
Par de arranque : 21 Nm
Par funcionamiento : 11 NM
Potencia recomendada : 0,55 kw
N.P.S.H.bomba : 1,84 mca
Conex.asp/impulsión : 1¼” rosca bsp.
Materiales
Cuerpo: hº fº bs en 1561 grado en-gjl-hb195
Rotor: acero bs970 708 ó 709m40t/cromado (1)
Stator: caucho sintético perbunan
Biela de 2 piezas: acero al carbono; bs en 10277
Eje accionamiento: acero inox.bs en 10088
Sellado: cierre mecánico en silicio
Accionamiento
Motor: Eléctrico ie3 con termistores
Potencia: 0,55 kw
Velocidad: 1.450 rpm
Tension: 400 vlts
Frecuencia: 50 hz
Proteccion: IP-55
Forma constructiva: B-5
Aislamiento: F
Reductor de velocidad
Modelo: Nord sk572.1f
Acoplamiento a bomba: monobloc
Velocidad de salida: ±191 rpm. A 50 hz.
Acabado
Según procedimiento PS242. Pintura EPOXI
- Acabado final de 55-95 micras.
- Color RAL 5005 azul.
Incluye bancada común, construida en chapa de acero conformada y provista de los anclajes para su fijación en la fundación de hormigón,

| Código | Ud | Descripción | Rendimiento | Precio | Importe |
|---|---|---|---|---|---|
| $EQSANRO107 | Ud | Bomba helicoidal para dosificación de polielectrolito 1165 l/h (material; 09/11/2020) | 1 | 1326 | 1326.00 |
| %MONTK6 | h | Transporte y Montaje | 4 % | 1326.00 | 53.04 |
| %PRUEBK2 | tS | Puesta en Marcha y Pruebas Funcionamiento | 2 % | 1379.04 | 27.58 |
|  |  | Total |  |  | 1406.62 |

**CONJTUBDOS800** Ud Conjunto de tuberías dosificación poli hasta 800 l/h (20/05/2020)
2 Ud × 903.05 (957.23 con costes indirectos) = 1914.46
Conjunto de tuberías, rotámetros, accesorios y válvulas de PVC en la aspiración e impulsión del polielectrolito

| Código | Ud | Descripción | Rendimiento | Precio | Importe |
|---|---|---|---|---|---|
| $EQ1213_3 | Ud | Conjunto de tuberías, rotámetros, accesorios y válvulas para pol | 1 | 851.29 | 851.29 |
| %MONTK6 | h | Transporte y Montaje | 4 % | 851.29 | 34.05 |
| %PRUEBK2 | tS | Puesta en Marcha y Pruebas Funcionamiento | 2 % | 885.34 | 17.71 |
|  |  | Total |  |  | 903.05 |

| Medición | Uds. | Parcial |
|---|---|---|
| Aspración | 1 | 1.00 |
| Impulsión | 1 | 1.00 |
| Total |  | 2 |

**PUNTLIMPIND** Ud Toma de agua para limpieza
1 Ud × 129.42 (137.19 con costes indirectos) = 137.19

**CVSOKILOS** Kg Kilos de Acero en Soportes
25 Kg × 2.34 (2.48 con costes indirectos) = 62.00

##### A2.02.15.03 Bombeo de fangos pre-deshidratados a tolva regulación (28/01/2008)
Importe: 30277.47

**EQSANRO109** Ud Bomba helicoidal para fangos Q = 3,4 m3/h a 120 mca (09/11/2020)
2 Ud × 5940.48 (6296.91 con costes indirectos) = 12593.82
Bomba helicoidal para dosificación de polielectrolito 3400 l/h
Marca : mono
Modelo : W05BC11RPA/G412
Servicio: : bombeo fangos predeshidratado a tolva
Ejecución : horizontal
Fluido a bombear : polielectrolito al =0,5%
Tª fluido : ambiente
Sequedad : 17%
Velocidad bomba : 2102 rpm
Caudal : 3400 l/h.
Altura manométrica : 12 bar.
Presión máxima diseño : 12 bar.
Par de arranque : 76 Nm
Par funcionamiento : 78 NM
Rendimiento mecánico : 60%
Paso de solidos : 10 mm(duros)# 40mm(deformables)
Potencia absorbida : 4 kw
Potencia recomendada : 0,55 kw
Conex. Aspiración : 750x250mm
Conex. Impulsión : 80mm DIN 2533; PN-16
Materiales
Cuerpo: hº fº bs en 1561 grado en-gjl-hb195
Tolva: chapa de acero Bs en 10025 Grado S275
Rotor: ACERO AISI 4.140/CROMADO (250µ)(1)
Stator: caucho sintético perbunan
Tornillo alimentación chapa de acero Bs en 10025 Grado S275
Cabezas de biela Acero Inox. AISI 316
Sellado: empaquetadura grafitada ZG
(1) La dureza en el núcleo es de: =500HV y en la capa de cromo duro(0,25mm)de:1.250HV.
Accionamiento
Motor: Eléctrico ie3 con termistores
Potencia: 4 kw
Velocidad: 1.450 rpm
Tension: 400 vlts
Frecuencia: 50 hz
Proteccion: IP-55
Forma constructiva: B-5
Aislamiento: F
Reductor de velocidad
Modelo: Nord sk572.1f
Acoplamiento a bomba: monobloc
Velocidad de salida: ±191 rpm. A 50 hz.
Acabado
- Compatible con categoría de ambiente C5 según norma UNE EN ISO 14713
- Color RAL 5005 azul.
Incluye bancada común, construida en chapa de acero conformada y provista de los anclajes para su fijación en la fundación de hormigón,

| Código | Ud | Descripción | Rendimiento | Precio | Importe |
|---|---|---|---|---|---|
| $EQSANRO109 | Ud | Bomba helicoidal para fangos Q = 3,4 m3/h a 120 mca (material; 09/11/2020) | 1 | 5600 | 5600.00 |
| %MONTK6 | h | Transporte y Montaje | 4 % | 5600.00 | 224.00 |
| %PRUEBK2 | tS | Puesta en Marcha y Pruebas Funcionamiento | 2 % | 5824.00 | 116.48 |
|  |  | Total |  |  | 5940.48 |

Relación comercial: 000, 1300.79, 001, 0, 002, 003, 004, 005

| Medición | Uds. | Parcial |
|---|---|---|
| A TOLVA DE REGULACIÓN | 2 | 2.00 |
| Total |  | 2 |

**TBTI0150.2.0** M Tubería de Acero Inoxidable AISI 316L DN 150 e=2.0mm
18 M × 98.65 (104.57 con costes indirectos) = 1882.26

| Medición | Uds. | Largo | Parcial |
|---|---|---|---|
|  | 1 | 15 | 15.00 |
|  | 2 | 1.5 | 3.00 |
| Total |  |  | 18 |

**P6VC.150.16** ud Válvula compuerta ø 150 mm, 16 atm, instalada
3 ud × 285.29 (302.41 con costes indirectos) = 907.23

| Medición | Uds. | Parcial |
|---|---|---|
| Impulsión predeshidración | 2 | 2.00 |
| Conducción conexión silos | 1 | 1.00 |
| Total |  | 3 |

**P6CD.150.16** ud Carrete desmontaje DN150PN16
2 ud × 146.18 (154.95 con costes indirectos) = 309.90

**PURG1PULFA** Ud Purgador 1" (29/01/2018)
2 Ud × 73.15 (77.54 con costes indirectos) = 155.08
Purgador automático de agua de las siguientes características:
- Marca: BELGICAST o similar
- Modelo: BV-05-61 (102)
- Conexión: 1"
- Presión nominal: 16 bar
- Material:
. Cuerpo y tapa: fundición dúctil EN-GJS-450-10
. Válvula: Latón niquelado
. Bola: acero S-235-JR recubierto de EPDM

| Código | Ud | Descripción | Rendimiento | Precio | Importe |
|---|---|---|---|---|---|
| $PURG1PUL | Ud | Purgador 1" (material; 29/01/2018) | 1 | 68.96 | 68.96 |
| %MONTK6 | h | Transporte y Montaje | 4 % | 68.96 | 2.76 |
| %PRUEBK2 | tS | Puesta en Marcha y Pruebas Funcionamiento | 2 % | 71.72 | 1.43 |
|  |  | Total |  |  | 73.15 |

| Medición | Uds. | Parcial |
|---|---|---|
| Impulsión predeshidración | 2 | 2.00 |
| Total |  | 2 |

**EQ12153_2** Ud Tolva fangos 20 m3
1 Ud × 13260 (14055.6 con costes indirectos) = 14055.60
Tolva de almacenamiento de fangos 20 m3.
Marca Coronilla o Equivalente
Volumen 20 m3.
Dimensiones del cuerpo o tronco Cuadrangular 3,00 x 3,00 m.
Dimensión mayor troncopirámidal Cuadrangular 3,00 x 3,00 m.
Dimensión menor troncopirámidal Cuadrangular 0,35 x 0,35 m.
Altura del tramo superior 1,50 m.
Altura del tramo pirámidal 2,00 m.
Altura de galibo 1,50 m.
Altura total de equipo 6,00 m.
Boca de descarga Brida DN-350/PN10.
Materiales
Tolva: Fabricada con perfiles laminados, chapas espesor 5 mm., costillas exteriores de refuerzo en pletina 80x8 mm. y techo inclinado visitable en chapa antideslizante espesor 6/8 mm. reforzado interiormente. Todo en acero al carbono S275JR.4
Barandilla de seguridad : Construida con perfiles tubulares, rodapié 80x4 mm. altura 80 mm. y tramo intermedio con perfil de seguridad. Todo en acero al carbono S275JR. Altura 1.00 m.
Escalera acceso a cubierta: De gato con ancho 0.60 m. con sus correspondientes jaulas de seguridad. Construidas en acero S275JR
Accesorios
En cubierta se instalará una boca de hombre de 750x750 mm. y tomas para carga DN-150/PN10 venteo DN-80 y toma de nivel DN-125/PN10, todo en acero al carbono S275JR.
Acabados
-INTERIOR
Chorreado de arena grado SA 2 ½, según las Normas SIS 05.59.00
Recubrimiento de alquitrán epoxi con 2 capas de 125 micras de espesor cada una.
-EXTERIOR
Chorreado de arena grado SA 2 ½, según las Normas SIS 05.59.00
Aplicación de capa base mediante imprimación epoxi de 2 componentes con un espesor de 50 micras de película seca.
Aplicación de una capa intermedia mediante epoxi 2 componentes capa gruesa, con un espesor de 75 micras de película seca.
Aplicación de esmalte de acabado mediante poliuretano alifático (color a elegir) con un espesor de 50 micras de película seca.

| Código | Ud | Descripción | Rendimiento | Precio | Importe |
|---|---|---|---|---|---|
| $EQ12153_2 | Ud | Tolva fangos 20 m3 (material) | 1 | 12500 | 12500.00 |
| %MONTK6 | h | Transporte y Montaje | 4 % | 12500.00 | 500.00 |
| %PRUEBK2 | tS | Puesta en Marcha y Pruebas Funcionamiento | 2 % | 13000.00 | 260.00 |
|  |  | Total |  |  | 13260 |

| Medición | Uds. | Parcial |
|---|---|---|
| Alimentación hidrolisis | 1 | 1.00 |
| Total |  | 1 |

**PUNTLIMPIND** Ud Toma de agua para limpieza
2 Ud × 129.42 (137.19 con costes indirectos) = 274.38

| Medición | Uds. | Parcial |
|---|---|---|
| Impulsión bombas | 2 | 2.00 |
| Total |  | 2 |

**CVSOKILOS** Kg Kilos de Acero en Soportes
40 Kg × 2.34 (2.48 con costes indirectos) = 99.20

| Medición | Uds. | Largo | Parcial |
|---|---|---|---|
|  | 2 | 20 | 40.00 |
| Total |  |  | 40 |

##### A2.02.15.04 Bombeo fangos a hidrólisis térmica (31/07/2006)
Importe: 19737.9

**VGUIMK0150** Ud Válvula de Guillotina Manual DN150 (31/07/2006)
2 Ud × 617.34 (654.38 con costes indirectos) = 1308.76
Válvula de Guillotina de Accionamiento Manual DN 150 PN 10.
Marca: AVK o equivalente.
Modelo: 702/20
Tipo: Asiento elástico, paso total. Bi-direccional.
Accionamiento: Husillo Ascendente con volante.
Taladros Bridas: Estándar PN 10
Materiales:
Cuerpo: Fundicion Gris GG25
Placas: Acero ST 52 con revestimiento Epoxi
Guillotina: Acero inoxidable AISI 316
Eje: Acero inoxidable AISI 316
Asiento: EPDM

| Código | Ud | Descripción | Rendimiento | Precio | Importe |
|---|---|---|---|---|---|
| $VGUIMK020150 | Ud | Válvula de Guillotina de Accionamiento Manual con Volante DN 150 (material; 31/07/2006) | 1 | 581.96 | 581.96 |
| %MONTK6 | h | Transporte y Montaje | 4 % | 581.96 | 23.28 |
| %PRUEBK2 | tS | Puesta en Marcha y Pruebas Funcionamiento | 2 % | 605.24 | 12.10 |
|  |  | Total |  |  | 617.34 |

| Medición | Uds. | Parcial |
|---|---|---|
| Aspiración desde tolva | 2 | 2.00 |
| Total |  | 2 |

**EQSANRO109** Ud Bomba helicoidal para fangos Q = 3,4 m3/h a 120 mca
2 Ud × 5940.48 (6296.91 con costes indirectos) = 12593.82

| Medición | Uds. | Parcial |
|---|---|---|
| A TOLVA DE REGULACIÓN | 2 | 2.00 |
| Total |  | 2 |

**TBTI0150.2.0** M Tubería de Acero Inoxidable AISI 316L DN 150 e=2.0mm
42 M × 98.65 (104.57 con costes indirectos) = 4391.94

| Medición | Uds. | Largo | Parcial |
|---|---|---|---|
| Aspiración | 2 | 1 | 2.00 |
| Impulsión | 2 | 1.5 | 3.00 |
|  | 1 | 21 | 21.00 |
|  | 1 | 16 | 16.00 |
| Total |  |  | 42 |

**P6VC.150.16** ud Válvula compuerta ø 150 mm, 16 atm, instalada
2 ud × 285.29 (302.41 con costes indirectos) = 604.82

**P6CD.150.16** ud Carrete desmontaje DN150PN16
2 ud × 146.18 (154.95 con costes indirectos) = 309.90

**PURG1PUL** Ud Purgador línea de agua 1" (29/01/2018)
2 Ud × 73.15 (77.54 con costes indirectos) = 155.08
Purgador automático de agua de las siguientes características:
- Marca: BELGICAST o similar
- Modelo: BV-05-61 (102)
- Conexión: 1"
- Presión nominal: 16 bar
- Material:
. Cuerpo y tapa: fundición dúctil EN-GJS-450-10
. Válvula: Latón niquelado
. Bola: acero S-235-JR recubierto de EPDM

| Código | Ud | Descripción | Rendimiento | Precio | Importe |
|---|---|---|---|---|---|
| $PURG1PUL | Ud | Purgador 1" | 1 | 68.96 | 68.96 |
| %MONTK6 | h | Transporte y Montaje | 4 % | 68.96 | 2.76 |
| %PRUEBK2 | tS | Puesta en Marcha y Pruebas Funcionamiento | 2 % | 71.72 | 1.43 |
|  |  | Total |  |  | 73.15 |

| Medición | Uds. | Parcial |
|---|---|---|
| En impulsion a tolva hidrolisis | 2 | 2.00 |
| Total |  | 2 |

**PUNTLIMPIND** Ud Toma de agua para limpieza
2 Ud × 129.42 (137.19 con costes indirectos) = 274.38

| Medición | Uds. | Parcial |
|---|---|---|
| Impulsión bombas | 2 | 2.00 |
| Total |  | 2 |

**CVSOKILOS** Kg Kilos de Acero en Soportes
40 Kg × 2.34 (2.48 con costes indirectos) = 99.20

| Medición | Uds. | Largo | Parcial |
|---|---|---|---|
|  | 2 | 20 | 40.00 |
| Total |  |  | 40 |

#### A2.02.16 Hidrólisis térmica fangos (11/08/2020)
Importe: 1881267.88

**A1212_1** Ud Equipos Mecánicos Hidrolisis Térmica 15Tn MS/día (11/08/2020)
1 Ud × 398231.02 (422124.88 con costes indirectos) = 422124.88
Equipamiento mecánico de los equipos de la Hidrolisis térmica de fangos de con una capacidad máxima de tratamiento de 15 t MS/día (con 30 minutos de tiempo de retención en reactor).
Tipo de hidrólisis: Secuencial (batch) con sistema de recuperación de calor.
Fabricante: Cambi o similar
Modelo: B2-3.
Tiempo de retención en reactores: 20 - 30 minutos.
1x THP B2-3:
1 ud Pulper de 4m3
3 uds Reactores de 2 m3 cada uno
1 ud Flash tank de 4 m3
2 uds bombas de recirculación al Pulper/alimentación a reactores. Tipo: desplazamiento positivo.
2 uds bombas de alimentación a digestores. Tipo: desplazamiento positivo.
1 ud compresor de aire para instrumentación
Tubería de interconexión en el módulo de hidrólisis térmica
Aislamiento térmico
Sistema de control:
- Allen Bradley PLC Control/Compact Logix series
- Local HMI, Rockwell Factory Talk View SE
- 4-20 mA señales analógicas
- 24 VDC interruptores/solenoides e instrumentación
1x Process Gas Unit (unidad de enfriamiento/compresión de los gases de proceso de la hidrólisis para ser inyectados en la parte baja de los digestores = mejora calidad del biogás)
Peso del PGU: 3.350 kg en operación.
Espacio requerido: 2.9m-2.4m-1.9 m
Presión de entrada: 0 barg
Presión de salida max: 4barg
Presión de diseño: min 1 barg- max 9 barg
Temperatura de diseño: 100ºC
Material: acero inoxidable 316 L
Compuesto por:
Calderín.
Intercambiador de calor.
Sistema de presión e inyección para impulsar los gases de proceso de la hidrólisis a digestión.
Incluye: valvulería e instrumentación.
1 ud Enfriador del digestor:
Tipo: Tubo en tubo
Función: retirar el calor de exceso de los fangos hidrolizados hasta la temperatura de digestión (40ºC).
Potencia de enfriamiento: 264 KWt
Agua de refrigeración: agua de planta desinfectada, 25 m3/h aprox.
Tubería y espesor: Schedule 10
Temperatura de diseño: 20-110ºC
Presión de operación: hasta 10 bar
pH: 5-8.4
Concentración de materia seca a la entrada: 0-12%
2 Ud bombas de bombas de desplazamiento positivo:
Función: Alimentación a la hidrolisis termica
Incluye:
Puesta puesta en marcha y legalización de la instalación de Hidrolisis y sus elementos auxiliares

| Código | Ud | Descripción | Rendimiento | Precio | Importe |
|---|---|---|---|---|---|
| $A1212_1 | Ud | EQ Hidrolisis Térmica 15Tn MS/día (material) | 1 | 394288.14 | 394288.14 |
| %TRA1 | % | Transporte desde fabrica a Obra (11/08/2020) | 1 % | 394288.14 | 3942.88 |
|  |  | Total |  |  | 398231.02 |

**A1212_2** Ud Electricidad y Cotrol Hidrolisis Térmica 15Tn MS/día (11/08/2020)
1 Ud × 227250 (240885 con costes indirectos) = 240885.00
Equipamiento electrico de los equipos de la Hidrolisis térmica de fangos de con una capacidad máxima de tratamiento de 15 t MS/día (con 30 minutos de tiempo de retención en reactor).
El modelo B2-3 compuesto por 3 reactores, un Pulper y un flash Tank.
1x THP B2-3:
1x Pulper / 3x Reactores / 1x Flash tank
2x bombas de recirculación al Pulper/alimentación a reactores 2x bombas de alimentación a digestores
1x Process Gas Unit (unidad de enfriamiento/compresión de los gases de proceso de la hidrólisis para ser inyectados en la parte baja de los digestores = mejora calidad del biogás)
1x compresor de aire
Tubería de interconexión en el módulo de hidrólisis térmica Aislamiento térmico

| Código | Ud | Descripción | Rendimiento | Precio | Importe |
|---|---|---|---|---|---|
| $A1212_2 | Ud | Elec Cont Hidrolisis Térmica 15Tn MS/día (material) | 1 | 225000 | 225000.00 |
| %TRA1 | % | Transporte desde fabrica a Obra | 1 % | 225000.00 | 2250.00 |
|  |  | Total |  |  | 227250 |

**A1212_3** Ud Caldera para hidrolisis termica (11/08/2020)
1 Ud × 368650 (390769 con costes indirectos) = 390769.00
Unidad de Caldera de vapor mixta
Marca: Viessman o similar
Tipo: pirotubular mixta de 3 pasos con economizador y circuito de recuperación de gases de escape en motores.
Quemador: modulante bicombustible (biogás/gas natural) Weishaupt o similar
Capacidad: 0,8 toneladas/hora circuito de quemador (para 10 tMS/d de lodo).
Presión de diseño: 13 bar.
Presión de trabajo: 11.5 bar.
Materiales:
- Cuerpo caldera: P 235 GH
- Tubos: P 235 GH
- Hogar: P 295 GH
- Economizador: AISI 316 L
- Recubrimiento cuerpo caldera: chapa de acero lacada
- Chimenea: AISI 316 L
- Tanque de alimentación: AISI 316 L
- Aislamiento: fibra de vidrio de alta densidad (120 mm de espesor en el cuerpo de la caldera y 100 mm de espesor en el economizador
incluye chimenea, tanque y bombas de alimentación, depósito de purgas, equipo de tratamiento del agua, valvulería, instrumentación (Vahinger, Jako, Wika, Sauter, Gestra, Spirax Sarco) y cuadro de control.
Equipo de alimentación:
- 1+1 bombas de la marca Grundfos o similares
- Caudal máximo 1 m3/h
- Presión de impulsión: 14 bar
Acceso a la caja de humos, al hogar y al lado agua (mediante bocas de hombre).
Vigilancia indirecta para cumplir TRD 604 / 72 horas.

| Código | Ud | Descripción | Rendimiento | Precio | Importe |
|---|---|---|---|---|---|
| $A1212_3 | Ud | Caldera (material) | 1 | 365000 | 365000.00 |
| %TRA1 | % | Transporte desde fabrica a Obra | 1 % | 365000.00 | 3650.00 |
|  |  | Total |  |  | 368650 |

**A1212_4** Ud Bombas de alimentación y enfriador (11/08/2020)
1 Ud × 65650 (69589 con costes indirectos) = 69589.00
Unidad bombas de alimentación a Hidrilisis y enfriador disgestor para Hidrolisis térmica de fangos de con una capacidad máxima de tratamiento de 15 t MS/día
Enfriador del digestor:
1x enfriador del digestor
Válvulas y paquete de instrumentación
Bombas de alimentación a la hidrólisis:
2x bombas de alimentación a la hidrólisis

| Código | Ud | Descripción | Rendimiento | Precio | Importe |
|---|---|---|---|---|---|
| $A1212_4 | Ud | Bombas de alimentación y enfriador (material) | 1 | 65000 | 65000.00 |
| %TRA1 | % | Transporte desde fabrica a Obra | 1 % | 65000.00 | 650.00 |
|  |  | Total |  |  | 65650 |

**A1212_5** Ud Intercambiador de Calor
1 Ud × 135000 (143100 con costes indirectos) = 143100.00
Unidad de Intercambiador de Calor para Hidrolisis termica con capacidad 15 Tn MSdía

| Código | Ud | Descripción | Rendimiento | Precio | Importe |
|---|---|---|---|---|---|
| $A1212_5A | Ud | Intercambiador para HT 15Tn MS/día (material) | 1 | 135000 | 135000.00 |
|  |  | Total |  |  | 135000 |

**A1212_6** Ud Fabricación y Montaje Hidrolisis Térmica
1 Ud × 305000 (323300 con costes indirectos) = 323300.00
Fabricación y Montaje de Unidad de Hidrolisis térmica de fangos modelo B2-3 compuesto por 3 reactores, un Pulper y un flash Tank.

| Código | Ud | Descripción | Rendimiento | Precio | Importe |
|---|---|---|---|---|---|
| $A1212_7 | Ud | Fabricación Térmica (material) | 1 | 305000 | 305000.00 |
|  |  | Total |  |  | 305000 |

**A1212_7** Ud Supervisión Hidrolisis Térmica 15Tn MS/día
1 Ud × 275000 (291500 con costes indirectos) = 291500.00
Supervisión durante instalación y puesta en marcha Formación de la Unidad de Hidrolisis térmica de fangos de con una capacidad máxima de tratamiento de 15 t MS/día

| Código | Ud | Descripción | Rendimiento | Precio | Importe |
|---|---|---|---|---|---|
| $A1212_8 | Ud | Supervisión PM Hidrolisis Térmica 15Tn MS/día (material) | 1 | 275000 | 275000.00 |
|  |  | Total |  |  | 275000 |

#### A2.02.17 Digestión anaerobia fangos
Importe: 246838.5

##### A2.02.17.01 Equipamiento del digestor (17/09/2015)
Importe: 94168.84

**EQSANRO110** Ud Agitador Scaba 3 kw
2 Ud × 43758 (46383.48 con costes indirectos) = 92766.96
Agitador sumergible para homogeneización de fangos en digestor anaerobio.
Marca. SULZER o equivalente.
Modelo: Agitador vertical SCABA modelo 80FVPT-Lcc
Dimensiones del tanque:
Diámetro 11.700 mm
Nivel máximo de líquido 13.380 mm
Nivel mínimo de agitación 7.500 mm
Nivel montaje sobre fondo tanque 15.400 mm
Altura de la camisa 11.500 mm
Altura del cono superior 1.700 mm
Profundidad del cono inferior 1.880 mm
Dimensiones agitador:
Longitud total del eje: 14,580 m.
Diámetro agitador 1: 2.900 mm.
Diámetro agitador 2: 2.900 mm.
Diámetro agitador 3: 2.200 mm.
Valores medios:
Curva de flujo Herschel-Bulkley Tau=0+32*(dv/dy)**0.35 mPas
Exp. en la ley exponencial para visc. 0.35
Viscosidad media (a 26/s) 21 mPas
Índice de viscosidad máximo. 10
Diferencia máxima de densidad 0.1
Densidad media 1.05 g/cm3
Temperatura 40 ºC
Motor:
Marca: ABB - M3HP 100 LB
Potencia motor: 3 kW - 1500 r.p.m.
Frecuencia/Tensión 50 Hz - 230/400
Forma de protección ATEX II 2G EExe T3
Material eje: Fundición.
Engranajes
Marca/Tipo: NORD - SK5382AFBH
Revoluciones de salida 17 r.p.m
Forma de instalación H5(M4)
Adaptado para el motor de brida IEC (IEC100)
El suministro de equipo deberá incluir no solo el agitador sino que el cuadro de alimentación y su sistema de control deben ser facilitador por el mismo proveedor.

| Código | Ud | Descripción | Rendimiento | Precio | Importe |
|---|---|---|---|---|---|
| $EQSANRO110 | Ud | Agitador Scaba 3 kw (material) | 1 | 41250 | 41250.00 |
| %MONTK6 | h | Transporte y Montaje | 4 % | 41250.00 | 1650.00 |
| %PRUEBK2 | tS | Puesta en Marcha y Pruebas Funcionamiento | 2 % | 42900.00 | 858.00 |
|  |  | Total |  |  | 43758 |

| Medición | Uds. | Parcial |
|---|---|---|
| Agitación digestión | 2 | 2.00 |
| Total |  | 2 |

**P6PM080INX** Ud Carrete pasamuros 80 mm AISI 316 brida-brida (17/09/2015)
3 Ud × 72.18 (76.51 con costes indirectos) = 229.53
Carrete pasamuros con placa de estanqueidad, extremos brida - brida de acero inoxidable de 80mm de diámetro.

| Código | Ud | Descripción | Rendimiento | Precio | Importe |
|---|---|---|---|---|---|
| MATPM080INX | ud | Carrete pasamuros 80mm INOX B-B (material; 28/05/2020) | 1 | 60.94 | 60.94 |
| %MONT-15 | % | Montaje-15% equipos | 15 % | 60.94 | 9.14 |
| %PRUEBAS-3 | % | Pruebas-3% válvulas | 3 % | 70.08 | 2.10 |
|  |  | Total |  |  | 72.18 |

| Medición | Uds. | Parcial |
|---|---|---|
| Toma de muestras | 3 | 3.00 |
| Total |  | 3 |

**P6PM100INX** ud Carrete pasamuros 100 mm AISI 316 brida-brida
3 ud × 91.58 (97.07 con costes indirectos) = 291.21

| Medición | Uds. | Parcial |
|---|---|---|
| Entrada de fango | 1 | 1.00 |
| Llegada de gas hidrolisis | 1 | 1.00 |
| Salida de gas | 1 | 1.00 |
| Total |  | 3 |

**P6PM150INX** ud Carrete pasamuros 150mm AIS I316 brida-brida
1 ud × 165.91 (175.86 con costes indirectos) = 175.86

| Medición | Uds. | Parcial |
|---|---|---|
| Reboses | 1 | 1.00 |
| Total |  | 1 |

**P6PM200INX** ud Carrete pasamuros 200mm AISI 316 brida-brida
1 ud × 197.43 (209.28 con costes indirectos) = 209.28

| Medición | Uds. | Parcial |
|---|---|---|
| Salida de fangos | 1 | 1.00 |
| Total |  | 1 |

**CVSOKILOS** Kg Kilos de Acero en Soportes
200 Kg × 2.34 (2.48 con costes indirectos) = 496.00

##### A2.02.17.02 Intercambiadores de calor, circuito agua caliente y fangos
Importe: 77910.5

**EQSANRO111** Ud Intercambiador de calor tubo en tubo 130.000 kcal/h (09/11/2020)
2 Ud × 14108.64 (14955.16 con costes indirectos) = 29910.32
Intercambiador de calor de lodos de tubo en tubo 130.000 kcal/h.
Marca: HRS o equivalente
Tipo: Tubo en tubo
Modelo: HRS DTI 89/60 6.0 304/316L H
Capacidad: 130.000 Kcal/h
Nr de unidades: 1 bastidor con 6 intercambiadores
Diámetro de la camisa: Øe 88.9 x 2 mm
Diámetro de tubos interiores: Øe 63.5 x 1.6 mm
Longitud: Aprox. 5 939 mm entre bridas
Material en lado tubo: AISI 316L
Material en lado camisa: AISI 304
Conexión lado tubo: EN1092-1 PN16 DN50/DN65 a conf.
Conexión lado camisa: EN1092-1 PN16 DN50/DN65 a conf
Conexión lado tubo: EN1092-1 PN16 DN50/DN65 a conf.
Conexión lado camisa: EN1092-1 PN16 DN50/DN65 a conf.
Lado Camisa
Temperatura de diseño: 90/0 ºC
Presión de diseño: 6/-1 barg
Categoría de fluido: ii 2
Lado Tubo
Temperatura de diseño: 90/0 ºC
Presión de diseño: 6/-1 barg
Categoría de fluido: ii 2
Código de diseño: PD5500
PED 2014/68/UE: Art. 4 Par. 3
Camisa: Acabado exterior mate
Tubos interiores: Corrugación tipo HARD
Colocación: Horizontal, montado sobre bastidor autoportante tipo T invertida (3H x 2W)
Interconexiones: Incluidas, bridadas calidad AISI 316L

| Código | Ud | Descripción | Rendimiento | Precio | Importe |
|---|---|---|---|---|---|
| $EQSANRO111 | Ud | Intercambiador calor 130.000 Kcal/h (material; 09/11/2020) | 1 | 13300 | 13300.00 |
| %MONTK6 | h | Transporte y Montaje | 4 % | 13300.00 | 532.00 |
| %PRUEBK2 | tS | Puesta en Marcha y Pruebas Funcionamiento | 2 % | 13832.00 | 276.64 |
|  |  | Total |  |  | 14108.64 |

Relación comercial: 000, 27745.4, 001, 0, 002, 003, 004, 005

| Medición | Uds. | Parcial |
|---|---|---|
| intercambiadores | 2 | 2.00 |
| Total |  | 2 |

**EQSANRO112** Ud Bomba Horizontal 26m3/h a 30 mca (09/11/2020)
4 Ud × 4438.09 (4704.38 con costes indirectos) = 18817.52
Grupo motobomba centrífuga de las siguientes características.
Fluido a bombear: Aceleración del circuito de agua caliente.
Marca: KSB o equivalente.
Modelo: Sewatec F 65-217G 3ENH 112M 02
Ejecución: horizontal.
Caudal: 26 m3/h.
Altura manométrica: 30 m.c.a.
Potencia dimensionada P2 4,00 kW
Rendimiento del motor a plena carga (4/4) 88,1 %

| Código | Ud | Descripción | Rendimiento | Precio | Importe |
|---|---|---|---|---|---|
| $EQSANRO112 | Ud | Bomba Horizontal 26m3/h a 30 mca (material; 09/11/2020) | 1 | 4183.72 | 4183.72 |
| %MONTK6 | h | Transporte y Montaje | 4 % | 4183.72 | 167.35 |
| %PRUEBK2 | tS | Puesta en Marcha y Pruebas Funcionamiento | 2 % | 4351.07 | 87.02 |
|  |  | Total |  |  | 4438.09 |

Relación comercial: 000, 2008.61, 001, 0, 002, 003, 004, 005

| Medición | Uds. | Parcial |
|---|---|---|
| Calentamiento fangos | 4 | 4.00 |
| Total |  | 4 |

**EQSANRO113** Ud Bomba Horizontal 13m3/h a 10 mca (09/11/2020)
4 Ud × 1903.21 (2017.4 con costes indirectos) = 8069.60
Grupo motobomba centrífuga de las siguientes características.
Caudal bombeado requerido 13,00 m³/h
Altura de bombeo requerida 10,00 m
Medio bombeado de calderas "agua, agua para alimentaci ón agua totalmente desalada tratada según VdTÜV 1466
No contiene sustancias químicas o mecánicas que afecten a los materiales"
Corriente volumétrica 10,00 m³/h
Altura de bombeo 15,00 m
Eficiencia 54,70%
IEM (índice de eficiencia mínima) = 0,50
Absorción de potencia 0,73 kW
Velocidad de rotación de la bomba 2925 rpm
NPSH requerido 1,48 m
Presión permitida de trabajo 16,00 bar.r
Temperatura ambiente máxima 20,0 °C
Temperatura ambiente mínima 20,0 °C
Temperatura del medio a bombear 75,0 °C
Densidad del fluido 975 kg/m³
Viscosidad del medio a bombear 0,39 mm²/s
Máx presión de aspiración 0,00 bar.r
Rata de caudal de masa 2,71 kg/s
Potencia máxima de curva 0,90 kW
Mín.caudal permitido para funcionamiento estable continuo 2,10 m³/h
Pres. descarga 1,43 bar.r
Mín gasto másico permitido 0,57 kg/s
para funcionamiento estable
continuo
Altura de bombeo en el punto 16,68 m
de caudal cero
Caudal de masa máximo 4,78 kg/s
admisible Diseño
Bomba individual 1 x 100%
Sin; tolerancias según ISO
9906 clase 3B
Ejecución
Bomba estándar EN 733
Diseño Para montaje sobre la placa de base
Orientación Horizontal
Código de material BQ1EGG-WA
Código 11
Plan de estanqueidad A cierre mecánico de acción sencilla (tapa tipo A)

| Código | Ud | Descripción | Rendimiento | Precio | Importe |
|---|---|---|---|---|---|
| $EQSANRO113 | Ud | Bomba Horizontal 13m3/h a 10 mca (material; 09/11/2020) | 1 | 1794.13 | 1794.130 |
| %MONTK6 | h | Transporte y Montaje | 4 % | 1794.130 | 71.765 |
| %PRUEBK2 | tS | Puesta en Marcha y Pruebas Funcionamiento | 2 % | 1865.895 | 37.318 |
|  |  | Total |  |  | 1903.21 |

Relación comercial: 000, 2008.61, 001, 0, 002, 003, 004, 005

| Medición | Uds. | Parcial |
|---|---|---|
| Circuito de agua caliente | 4 | 4.00 |
| Total |  | 4 |

**MPI0MEMB** Ud Manometro Indicador con Membrana Separadora
8 Ud × 75.71 (80.25 con costes indirectos) = 642.00

| Medición | Uds. | Largo | Parcial |
|---|---|---|---|
| Bombas calentamiento fangos | 4 | 1 | 4.00 |
| Bombas agua caliente | 4 | 1 | 4.00 |
| Total |  |  | 8 |

**TBTI0100.2.0** M Tubería de Acero Inoxidable AISI 316L DN 100 e=2.0mm
30 M × 66.62 (70.62 con costes indirectos) = 2118.60

**EQSANRO114** M Aislamiento termico y acústico de tuberías DN 100
50 M × 7.27 (7.71 con costes indirectos) = 385.50
Aislamiento termico y acústico de tuberías de las siguientes características: DN 150. Mantas de lana mineral Roclaine, tipo Sprintex 342-G-100, con soporte de malla metálica inoxidablen una de sus caras, en 100 mm de espesor, protegido con chapa lisa de acero galvanizado de 0,8 mm de espesor, engatillada y abrochada con tornillos de acero inoxidable. E.T. 1001

| Código | Ud | Descripción | Rendimiento | Precio | Importe |
|---|---|---|---|---|---|
| $EQSANRO114 | Ud | Aislameinto termico y acustico Ø100 (material) | 1 | 6.85 | 6.850 |
| %MONTK6 | h | Transporte y Montaje | 4 % | 6.850 | 0.274 |
| %PRUEBK2 | tS | Puesta en Marcha y Pruebas Funcionamiento | 2 % | 7.124 | 0.142 |
|  |  | Total |  |  | 7.27 |

Relación comercial: 000, 11.1, 001, 0, 002, 003, 004, 005

**P6VR.100.16** ud Válvula de retención DN 100 mm PN 16
4 ud × 139.85 (148.24 con costes indirectos) = 592.96

| Medición | Uds. | Parcial |
|---|---|---|
| impulsión bombas calentamiento | 4 | 4.00 |
| Total |  | 4 |

**P6VC.100.16** ud Válvula compuerta ø 100 mm, 16 atm, instalada
8 ud × 155.78 (165.13 con costes indirectos) = 1321.04

| Medición | Uds. | Parcial |
|---|---|---|
| Aspiración bombas calentamiento fangos | 4 | 4.00 |
| impulsión bombas calentamiento Fangos | 4 | 4.00 |
| Total |  | 8 |

**P6CD.100.16** ud Carrete desmontaje DN100 PN16
4 ud × 69.69 (73.87 con costes indirectos) = 295.48

| Medición | Uds. | Largo | Parcial |
|---|---|---|---|
| impulsiones | 1 | 4 | 4.00 |
| Total |  |  | 4 |

**TBTI0065** M Tubería de Acero Inoxidable AISI 316L DN 65 e=2mm
12 M × 43.36 (45.96 con costes indirectos) = 551.52
Tubería de acero inoxidable de diámetro DN 65 mm.
Construcción: Mediante soldadura.
Espesor: 2 mm.
Material: Acero inoxidable AISI - 316/316 L.
Material accesorios: Acero inoxidable AISI - 316/316 L.
Norma: Milimétricos/ISO 1127
Acabado: Decapado.
Incluso p.p. de uniones, piezas especiales y anclajes.

| Código | Ud | Descripción | Rendimiento | Precio | Importe |
|---|---|---|---|---|---|
| $TBTI0065 | m | Tuberia de Acero Inoxidable AISI 316L DN 65 e=2mm (material; 11/11/2020) | 1 | 40.87 | 40.870 |
| %MONTK6 | h | Transporte y Montaje | 4 % | 40.870 | 1.635 |
| %PRUEBK2 | tS | Puesta en Marcha y Pruebas Funcionamiento | 2 % | 42.505 | 0.850 |
|  |  | Total |  |  | 43.36 |

**VCC00065** ud Válvula DN 65 Compuerta Cierre Elástico (22/06/2006)
8 ud × 145.8 (154.55 con costes indirectos) = 1236.40
Válvula de Compuerta DN 65 mm
Servicio:: Aislamiento de conducciones
Características:
Marca: BELGICAST o equivalente.
Modelo: BV-05-47, M. corto F4
Diámetro (DN): 65 mm
Presión (PN): 10/16
Cierre elástico.
Materiales:
Cuerpo y tapa: Fundición nodular GGG-50.
Compuerta: Fundición nodular GGG-50 con recubrimiento de caucho vulcanizado.
Eje: Acero inoxidable AISI-420.
Volante: Fundición nodular GGG-50.
Tornillería: Acero inoxidable AISI 316.
Acabados:
Recubrimiento anticorrosivo interior y exterior con polvo de poliamida epoxy aplicado
electrostáticamente (RAL.6.002).

| Código | Ud | Descripción | Rendimiento | Precio | Importe |
|---|---|---|---|---|---|
| $VCC00065 | Ud | Válvula DN 65 Compuerta Cierre Elástico (material; 22/06/2006) | 1 | 137.44 | 137.44 |
| %MONTK6 | h | Transporte y Montaje | 4 % | 137.44 | 5.50 |
| %PRUEBK2 | tS | Puesta en Marcha y Pruebas Funcionamiento | 2 % | 142.94 | 2.86 |
|  |  | Total |  |  | 145.8 |

| Medición | Uds. | Largo | Parcial |
|---|---|---|---|
| Aspiración bombas agua caliente | 4 | 1 | 4.00 |
| Impulsión bombas agua caliente | 4 | 1 | 4.00 |
| Total |  |  | 8 |

**VRDC0065** Ud Válvula de Retención DN 65 mm Doble Clapeta PN 16 (03/09/2005)
4 Ud × 67.8 (71.87 con costes indirectos) = 287.48
Válvula de retención de dos batienes tipo Ruber Check.
Servicio: Conducciones
Marca: BELGICAST o equivalente
Modelo: BV-05-91EMG
Diámetro (DN): 65 mm
Características:
Montaje entre bridas, adaptable a diferentes normas de conexión.
Presión (PN): 10/16.
Materiales:
Cuerpo: Fundición dúctil GGG-40
Batientes: Acero Inoxidable AISI 316
Asiento: Buna-N
Resortes: Acero Inoxidable AISI 302
Ejes: Acero Inoxidable AISI 304
Apertura progresiva controlada por un muelle con doble punto de apoyo.

| Código | Ud | Descripción | Rendimiento | Precio | Importe |
|---|---|---|---|---|---|
| $VRDC0065 | UD | Válvula de Retención DN 65 mm Doble Clapeta PN 16 (material; 03/09/2005) | 1 | 63.91 | 63.91 |
| %MONTK6 | h | Transporte y Montaje | 4 % | 63.91 | 2.56 |
| %PRUEBK2 | tS | Puesta en Marcha y Pruebas Funcionamiento | 2 % | 66.47 | 1.33 |
|  |  | Total |  |  | 67.8 |

| Medición | Uds. | Largo | Parcial |
|---|---|---|---|
| Impulsión bombas agua caliente | 4 | 1 | 4.00 |
| Total |  |  | 4 |

**TCD00065** Ud Carrete Desmontaje DN 65
4 Ud × 276.84 (293.45 con costes indirectos) = 1173.80
Carrete de desmontaje de DN 65 mm.
Servicio: Montaje y desmontaje de valvulería y accesorios en conducciones.
Marca: BELGICAST o equivalente
Modelo: BC 06 11.
Tipo: Telescópico.
Presión: PN 10/16.
Materiales:
Carrete: Acero inoxidable AISI 304.
Bridas: Acero al carbono ST. 37.2.

| Código | Ud | Descripción | Rendimiento | Precio | Importe |
|---|---|---|---|---|---|
| $TCD00065 | Ud | Carrete Desmontaje DN 65 (material) | 1 | 260.97 | 260.97 |
| %MONTK6 | h | Transporte y Montaje | 4 % | 260.97 | 10.44 |
| %PRUEBK2 | tS | Puesta en Marcha y Pruebas Funcionamiento | 2 % | 271.41 | 5.43 |
|  |  | Total |  |  | 276.84 |

| Medición | Uds. | Parcial |
|---|---|---|
| Aspiraciones e impulsiones | 4 | 4.00 |
| Total |  | 4 |

**EQSANRO115** M Aislamiento termico y acústico de tuberías DN 65 (21/05/2020)
60 M × 5.93 (6.29 con costes indirectos) = 377.40
Aislamiento termico y acústico de tuberías de las siguientes características: DN 125. Mantas de lana mineral Roclaine, tipo Sprintex 342-G-100, con soporte de malla metálica inoxidablen una de sus caras, en 100 mm de espesor, protegido con chapa lisa de acero galvanizado de 0,8 mm de espesor, engatillada y abrochada con tornillos de acero inoxidable. E.T. 1001

| Código | Ud | Descripción | Rendimiento | Precio | Importe |
|---|---|---|---|---|---|
| $2014407 | Ud | Aislamiento termico y acustivo Tuberia DN80 (material; 21/05/2020) | 1 | 5.59 | 5.59 |
| %MONTK6 | h | Transporte y Montaje | 4 % | 5.59 | 0.22 |
| %PRUEBK2 | tS | Puesta en Marcha y Pruebas Funcionamiento | 2 % | 5.81 | 0.12 |
|  |  | Total |  |  | 5.93 |

Relación comercial: 000, 6.24, 001, 0, 002, 003, 004, 005

| Medición | Uds. | Largo | Parcial |
|---|---|---|---|
|  | 4 | 15 | 60.00 |
| Total |  |  | 60 |

**EQSANRO116** Ud Electroválvula de 3 vías DN 65 (09/11/2020)
4 Ud × 330.53 (350.36 con costes indirectos) = 1401.44
Electroválvula de paso directo para agua.
Marca: Joucomatic o equivalente.
Número de vías: 3.
Posición: cerrada. DN 60.
Caudal de paso: 20 m3/h.
Conexiones: roscadas.
Materiales: Cuerpo: latón.
Asientos: perbunan.

| Código | Ud | Descripción | Rendimiento | Precio | Importe |
|---|---|---|---|---|---|
| $EQSANRO116 | Ud | Electroválvula de 3 vías DN 65 (material; 09/11/2020) | 1 | 311.59 | 311.59 |
| %MONTK6 | h | Transporte y Montaje | 4 % | 311.59 | 12.46 |
| %PRUEBK2 | tS | Puesta en Marcha y Pruebas Funcionamiento | 2 % | 324.05 | 6.48 |
|  |  | Total |  |  | 330.53 |

Relación comercial: 000, 437, 001, 0, 002, 003, 004, 005

| Medición | Uds. | Largo | Parcial |
|---|---|---|---|
| Anillo calor cogeneración | 2 | 2 | 4.00 |
| Total |  |  | 4 |

**2032911** Ud Válvula mezcladora de cuatro vías DN 150. (21/05/2020)
2 Ud × 2432.83 (2578.8 con costes indirectos) = 5157.60
Válvula mezcladora de cuatro vías.
Marca: Saeger o equivalente.
DN 150. PN 10.
Conexiones: bridas DIN 2502.

| Código | Ud | Descripción | Rendimiento | Precio | Importe |
|---|---|---|---|---|---|
| $2032911 | Ud | Válvula mezcladora de cuatro vías Ø150 (material; 21/05/2020) | 1 | 2293.39 | 2293.39 |
| %MONTK6 | h | Transporte y Montaje | 4 % | 2293.39 | 91.74 |
| %PRUEBK2 | tS | Puesta en Marcha y Pruebas Funcionamiento | 2 % | 2385.13 | 47.70 |
|  |  | Total |  |  | 2432.83 |

Relación comercial: 000, 2559.31, 001, 0, 002, 003, 004, 005

**EQSANRO117** Ud Válvula mezcladora de cuatro vías DN 100. (09/11/2020)
2 Ud × 2008.51 (2129.02 con costes indirectos) = 4258.04
Válvula mezcladora de cuatro vías.
Marca: Saeger o equivalente.
DN 100. PN 10.
Conexiones: bridas DIN 2502.

| Código | Ud | Descripción | Rendimiento | Precio | Importe |
|---|---|---|---|---|---|
| $EQSANRO117 | Ud | Válvula mezcladora de cuatro vías Ø100 (material; 09/11/2020) | 1 | 1893.39 | 1893.39 |
| %MONTK6 | h | Transporte y Montaje | 4 % | 1893.39 | 75.74 |
| %PRUEBK2 | tS | Puesta en Marcha y Pruebas Funcionamiento | 2 % | 1969.13 | 39.38 |
|  |  | Total |  |  | 2008.51 |

Relación comercial: 000, 2559.31, 001, 0, 002, 003, 004, 005

**EQM11031** Ud Toma de agua de Servicio
6 Ud × 187.08 (198.3 con costes indirectos) = 1189.80

**CVSOKILOS** Kg Kilos de Acero en Soportes
50 Kg × 2.34 (2.48 con costes indirectos) = 124.00

##### A2.02.17.03 Instalación auxiliar de gasoil (20/10/2000)
Importe: 10101.27

**EQSANRO119** Ud Depósito Tipo Campsa 3.000 l.
1 Ud × 3712.8 (3935.57 con costes indirectos) = 3935.57
Depósitos para productos con densidad inferior a 1,1 Kg/dm3 .
Marca: Lapesa
Servicio: almacenamiento de gasóleo.
Tipo: CAMPSA.
Capacidad: 3.000 l
Medidas: Ø1500 x 2000 mm
Caracteristicas
De posición horizontal a presión atmosférica y temperatura ambiente.
DOBLE PARED (ACERO S235JR/ACERO S235JR), para instalación AÉREA.
Fabricado según EN12285-1 Clase A.
Depósito envolvente de acero al carbono.
Todos los depósitos incorporan una boca de entrada de hombre con tapa, junta y tornillería.
Los depósitos incorporan apoyos, según norma, soldados al tanque y con una elevación de 100 mm.
Acabado superficial interior: Limpio de partículas.
Acabado superficial exterior: Granallado hasta Gr. SA 2 ½ + 60 micras epoxy poliamida + 60 micras poliuretano de color blanco.
Cámara de doble pared con vacío realizado y llaves con manovacuómetros montados preparada para sistemas detectores de fugas por vacío. Con Certificado de Inspección y Prueba.
Incluso:
Tubería Aspiración roscada 1" con válvula de pie
Cortafuegos tipo T 1 1/2
Válvula contra sobrellenado + Adaptador 3" a 4" + Machón 4"
Equipo detector de fugas por vacío, FUGALARM
Varilla de medición en aluminio

| Código | Ud | Descripción | Rendimiento | Precio | Importe |
|---|---|---|---|---|---|
| $EQSANRO119 | Ud | Deposito tipo Campsa 3 m3 (material) | 1 | 3500 | 3500.00 |
| %MONTK6 | h | Transporte y Montaje | 4 % | 3500.00 | 140.00 |
| %PRUEBK2 | tS | Puesta en Marcha y Pruebas Funcionamiento | 2 % | 3640.00 | 72.80 |
|  |  | Total |  |  | 3712.8 |

Relación comercial: 000, 13984.99, 001, 0, 002, 003, 004, 005

**EQ22GE130** Ud Grupo de presión gasoleo 100 l/h
2 Ud × 1962.48 (2080.23 con costes indirectos) = 4160.46
Grupo de presión Gasoleo Gemelo Q 100 l/h
Servicio: Alimentación a Calderas
Marca: INPRO GP130GEW
Cauda máximo: 130 l/h.
Monofásico 220V IP 54
Potencia 1/3 CV

| Código | Ud | Descripción | Rendimiento | Precio | Importe |
|---|---|---|---|---|---|
| $EQ22GE130 | Ud | Grupo presión gasoleo 100 l/h (material) | 1 | 1850 | 1850.00 |
| %MONTK6 | h | Transporte y Montaje | 4 % | 1850.00 | 74.00 |
| %PRUEBK2 | tS | Puesta en Marcha y Pruebas Funcionamiento | 2 % | 1924.00 | 38.48 |
|  |  | Total |  |  | 1962.48 |

Relación comercial: 000, 3169.95, 001, 0, 002, 003, 004, 005

**EQ2212985B** Ud Rampa de gasoleo 100 l (09/11/2020)
2 Ud × 677.85 (718.52 con costes indirectos) = 1437.04
Rampa de gasoleo para alimentación al quemador.
Rampa copmpuesta por: Válvula de aislamiento, filtro gasoleo y boquilla de conexión al quemador.

| Código | Ud | Descripción | Rendimiento | Precio | Importe |
|---|---|---|---|---|---|
| $EQ2212985B | Ud | Rampa de gasoleo 100l (material; 09/11/2020) | 1 | 639 | 639.00 |
| %MONTK6 | h | Transporte y Montaje | 4 % | 639.00 | 25.56 |
| %PRUEBK2 | tS | Puesta en Marcha y Pruebas Funcionamiento | 2 % | 664.56 | 13.29 |
|  |  | Total |  |  | 677.85 |

Relación comercial: 000, 2862.27, 001, 0, 002, 003, 004, 005

**TBTI0020** M Tubería Inoxidable AISI 316L DN 20
30 M × 11.66 (12.36 con costes indirectos) = 370.80
Tubería de acero inoxidable de diámetro DN 20 mm.
Construcción: Mediante soldadura.
Espesor: 1,6 mm.
Material: Acero inoxidable AISI - 316/316 L.
Material accesorios: Acero inoxidable AISI - 316/316 L.
Norma: Milimétricos/ISO 1127
Acabado: Decapado.
Incluso p.p. de uniones, piezas especiales y anclajes.

| Código | Ud | Descripción | Rendimiento | Precio | Importe |
|---|---|---|---|---|---|
| $TBTI0020 | m | Tuberia de Acero Inoxidable AISI 316L DN 20 e=1.6mm (material; 11/11/2020) | 1 | 10.99 | 10.99 |
| %MONTK6 | h | Transporte y Montaje | 4 % | 10.99 | 0.44 |
| %PRUEBK2 | tS | Puesta en Marcha y Pruebas Funcionamiento | 2 % | 11.43 | 0.23 |
|  |  | Total |  |  | 11.66 |

| Medición | Uds. | Largo | Parcial |
|---|---|---|---|
| Alimentación a caldera | 1 | 30 | 30.00 |
| Total |  |  | 30 |

**VBF00020** Ud Válvula de Bola Forjada DN 20 (20/10/2000)
4 Ud × 17.31 (18.35 con costes indirectos) = 73.40
Válvula de Cierre Esférico Forjada de DN 20 mm.
Marca: ARCO o equivalente.
Modelo: TAJO - 2000.
Presión máxima de servicio: PN 16.
Materiales:
Cuerpo: Latón estampado DIN 17660 y 17671
Esfera: Latón durocromado.
Asiento y juntas: Teflón.
Cierre: Palanca de ¼ de vuelta.
Conexiones: Rosca gas.

| Código | Ud | Descripción | Rendimiento | Precio | Importe |
|---|---|---|---|---|---|
| $VBF00020 | Ud | Válvula de Bola Forjada DN 20 (material; 20/10/2000) | 1 | 16.32 | 16.32 |
| %MONTK6 | h | Transporte y Montaje | 4 % | 16.32 | 0.65 |
| %PRUEBK2 | tS | Puesta en Marcha y Pruebas Funcionamiento | 2 % | 16.97 | 0.34 |
|  |  | Total |  |  | 17.31 |

| Medición | Uds. | Largo | Parcial |
|---|---|---|---|
| Grupo presión gasoil | 2 | 2 | 4.00 |
| Total |  |  | 4 |

**CVSOKILOS** Kg Kilos de Acero en Soportes
50 Kg × 2.34 (2.48 con costes indirectos) = 124.00

##### A2.02.17.04 Calderas (20/05/2020)
Importe: 30665.62

**EQ12175_1** Ud Chimenea calorifugada AISI 304 - 250 x 310 mm; H: 10 m
1 Ud × 2174.64 (2305.12 con costes indirectos) = 2305.12
Chimenea de las siguientes características:
- Marca: DYNAK o similar
- Modelo: DP
- Servicio: Salida de humos de calderas
- Material: Acero inoxidable AISI 304
- Recubrimiento: Calorifugado
- Diámetro exterior: 310 mm
- Diámetro interior: 250 mm
- Altura: 10 m
- Incluyendo:
. Módulos rectos
. Un módulo final sombrerete
. Un módulo final de comprobación
. Un colector de hollín
. Una Te de 135º
. Dos codos de 45º
. Abrazaderas de unión
. Dos anclajes intermedios
. Un anclaje de carga
. Un adaptador de caldera
. Una abrazadera de vientos

| Código | Ud | Descripción | Rendimiento | Precio | Importe |
|---|---|---|---|---|---|
| $EQ12175_1 | Ud | Chimenea Calorifugada AISI304 - 250 x 310 (material) | 1 | 2050 | 2050.00 |
| %MONTK6 | h | Transporte y Montaje | 4 % | 2050.00 | 82.00 |
| %PRUEBK2 | tS | Puesta en Marcha y Pruebas Funcionamiento | 2 % | 2132.00 | 42.64 |
|  |  | Total |  |  | 2174.64 |

**EQSANRO120** Ud Caldera Capacidad: 300.000 Kcal/h (09/11/2020)
1 Ud × 25989.6 (27548.98 con costes indirectos) = 27548.98
Caldera pirotubular presurizada con inversión de llama en la cámara de combustión y haz tubular de pasos de humos
MODELO CEY-WB 240/6
Norma de diseño EN 12953
Presiones de Diseño 6 bar(g)
Potencia Térmica 240 kW
Rendimiento 92 %
Temperaturas
?T máximo de agua 20 ºC
Máxima de servicio (seguridad) 100 ºC
Aire ambiente 25 ºC
Combustible
GASÓLEO / BIOGÁS
Perdida presión lado agua (?T=20ºC) 4 mbar
Clase Caldera s/Directiva 97/23/CE 1era
Dimensiones
Longitud (sin quemador) 1.587 mm
Anchura 800 mm
Altura 915 mm
Peso en vacío 440 kg
Diámetro Salida Humos 220 mm
Componentes
Cuerpo de presión
Cámaras de gases, anterior y posterior de fácil accesibilidad.
Aislamiento térmico del cuerpo
Equipo de combustión para combustible biogás / gasóleo alternativamente.
Homologado como baja temperatura según directiva 92/42 CEE. Temperatura mínima de retorno > 50ºC

| Código | Ud | Descripción | Rendimiento | Precio | Importe |
|---|---|---|---|---|---|
| $EQSANRO120 | Ud | Caldera agua caliente 300.000 kcal/h (material; 09/11/2020) | 1 | 24500 | 24500.00 |
| %MONTK6 | h | Transporte y Montaje | 4 % | 24500.00 | 980.00 |
| %PRUEBK2 | tS | Puesta en Marcha y Pruebas Funcionamiento | 2 % | 25480.00 | 509.60 |
|  |  | Total |  |  | 25989.6 |

| Medición | Uds. | Parcial |
|---|---|---|
| 1 | 1 | 1.00 |
| Total |  | 1 |

**2210605** Ud Conexión a chimenea (20/05/2020)
1 Ud × 418.48 (443.59 con costes indirectos) = 443.59
Conexión a chimenea para la evacuación de humos procedentes de la combustión. DN 400. Espesor: 6 m. Material: chapa de acero calorifugada.

| Código | Ud | Descripción | Rendimiento | Precio | Importe |
|---|---|---|---|---|---|
| $2210605 | Ud | Conexion a Chimenea (material; 20/05/2020) | 1 | 394.49 | 394.49 |
| %MONTK6 | h | Transporte y Montaje | 4 % | 394.49 | 15.78 |
| %PRUEBK2 | tS | Puesta en Marcha y Pruebas Funcionamiento | 2 % | 410.27 | 8.21 |
|  |  | Total |  |  | 418.48 |

Relación comercial: 000, 440.23, 001, 0, 002, 003, 004, 005

**2210610** Ud Vaso de expansión (20/05/2020)
1 Ud × 230.12 (243.93 con costes indirectos) = 243.93
Vaso de expansión.
Tipo: membrana elástica. Volumen: 50 l.

| Código | Ud | Descripción | Rendimiento | Precio | Importe |
|---|---|---|---|---|---|
| $2210610 | Ud | Vaso de Expansión (material; 20/05/2020) | 1 | 216.93 | 216.93 |
| %MONTK6 | h | Transporte y Montaje | 4 % | 216.93 | 8.68 |
| %PRUEBK2 | tS | Puesta en Marcha y Pruebas Funcionamiento | 2 % | 225.61 | 4.51 |
|  |  | Total |  |  | 230.12 |

Relación comercial: 000, 242.08, 001, 153.32, 002, 003, 0, 004, 005

**CVSOKILOS** Kg Kilos de Acero en Soportes
50 Kg × 2.34 (2.48 con costes indirectos) = 124.00

##### A2.02.17.05 Dosificación de reactivos (20/10/2000)
Importe: 6784.7

###### A2021705.1 Cloruro Férrico en Digestión (20/10/2000)
Importe: 4117.46

**EQA2021705.1A** Ud GRG 1000 litros (12/08/2020)
1 Ud × 158.06 (167.54 con costes indirectos) = 167.54
Contenedor GRG de 1000 l
Depósito IBC - GRG de 1000 litros con palet plástico y bombona semi-translúcida. Con de tapa superior DN 150 (6") y válvula de salida DN 50 (2") con codo vertedor.
Palet plástico+estructura metálica galvanizada+bombona PE.

| Código | Ud | Descripción | Rendimiento | Precio | Importe |
|---|---|---|---|---|---|
| $EQA2021705.1 | Ud | GRG 1000 l (material; 12/08/2020) | 1 | 149 | 149.00 |
| %MONTK6 | h | Transporte y Montaje | 4 % | 149.00 | 5.96 |
| %PRUEBK2 | tS | Puesta en Marcha y Pruebas Funcionamiento | 2 % | 154.96 | 3.10 |
|  |  | Total |  |  | 158.06 |

**EQA2021705.2** Ud Cubeto de retención para GRG 1000 litros (12/08/2020)
1 Ud × 705.43 (747.76 con costes indirectos) = 747.76
Cubeto de retención para 1 depósitos IBC / GRG de 1000 litros fabricado en acero galvanizado y con rejilla.
El proceso de galvanizado se realiza posteriormente a la fabricación del mismo, asegurando un perfecto acabado anti-corrosión en toda la estructura.
Largo: 1220 mm
Ancho: 1220 mm
Alto :795 mm
Capacidad de Carga: 1200 kg
Estanco: si
Volumen: 1000 litros
Material: Acero Galvanizado

| Código | Ud | Descripción | Rendimiento | Precio | Importe |
|---|---|---|---|---|---|
| $EQA2021705.2 | Ud | GRG 1000 l (material; 12/08/2020) | 1 | 665 | 665.00 |
| %MONTK6 | h | Transporte y Montaje | 4 % | 665.00 | 26.60 |
| %PRUEBK2 | tS | Puesta en Marcha y Pruebas Funcionamiento | 2 % | 691.60 | 13.83 |
|  |  | Total |  |  | 705.43 |

**TBTPE10050** m Tubería polietileno DN 50 mm (19/05/2020)
3 m × 8.31 (8.81 con costes indirectos) = 26.43
Tubería de polietileno de Alta densidad
Material Polietileno apta para usos alimentarios
Diámetro: DN 50 mm
Tipo: PE 100
Norma: UNE 53.966/ EN 12201
Densidad: 0,953
Presión: 10 atm
Color: Azul
Incluso p.p. de uniones, anclajes y piezas especiales.

| Código | Ud | Descripción | Rendimiento | Precio | Importe |
|---|---|---|---|---|---|
| $TBTPP0050. | m | Tubería de Polipropileno de DN 50 (material; 19/05/2020) | 1 | 7.84 | 7.84 |
| %MONTK6 | h | Transporte y Montaje | 4 % | 7.84 | 0.31 |
| %PRUEBK2 | tS | Puesta en Marcha y Pruebas Funcionamiento | 2 % | 8.15 | 0.16 |
|  |  | Total |  |  | 8.31 |

| Medición | Uds. | Largo | Parcial |
|---|---|---|---|
| VAciado | 1 | 3 | 3.00 |
| Total |  |  | 3 |

**VBF00050** Ud Válvula de Bola Forjada DN 50
1 Ud × 72.27 (76.61 con costes indirectos) = 76.61

**MPTCAPP20020** Ud Conjunto tubería aspiración PP DN 20 (29/01/2018)
2 Ud × 84.01 (89.05 con costes indirectos) = 178.10
Conjunto de tubería y accesorios de las siguientes características:
- Servicio: Aspiración
- Diámetro: 20 mm
- Material: Polipropileno
- Incluyendo :
- 1 v´valvula de bola DN20
- 3,00 m Tubería PP DN 20
- 2,00 Codo 90º PP DN 20 Presión
- 7,00 Manguito PP DN 20
- 1,00 Té PP DN 20
- 2,00 Reducción PP DN 20 x 40

| Código | Ud | Descripción | Rendimiento | Precio | Importe |
|---|---|---|---|---|---|
| $MPTCA20020 | Ud | Conjunto tuberias aspiración 20 (material; 29/01/2018) | 1 | 79.19 | 79.19 |
| %MONTK6 | h | Transporte y Montaje | 4 % | 79.19 | 3.17 |
| %PRUEBK2 | tS | Puesta en Marcha y Pruebas Funcionamiento | 2 % | 82.36 | 1.65 |
|  |  | Total |  |  | 84.01 |

**MBBDOMAF157** Ud Bomba dosificadora 1,5 - 15 l/h (29/01/2018)
2 Ud × 589.85 (625.24 con costes indirectos) = 1250.48
Bomba dosificadora de las siguientes características:
- Marca: SDM DOSAPRO
- Modelo: GA25P4T3
- Tipo: membrana, mecánico
- Caudal máximo: 15 l/h
- Presión máxima: 12 bar
- Cadencia: 72 gpm
- Regulación: Manual (admite variador de frecuencia)
- Materiales:
. Diafragma: PTFE
. Cuerpo del dosificador: PP
. Bolas: Cerámicas
. Asiento: Aflas
- Accionamiento: Motor eléctrico
. Alimentación: 230/400V, III, 50 Hz
. Potencia: 0,12 kW
. Velocidad: 3.000 rpm
. Protección: IP-55
Según ET EMBM05/06

| Código | Ud | Descripción | Rendimiento | Precio | Importe |
|---|---|---|---|---|---|
| $MBBDOMAF157 | Ud | Bombas dosificadora 1.5 - 15 l/h (material; 29/01/2018) | 1 | 556.04 | 556.04 |
| %MONTK6 | h | Transporte y Montaje | 4 % | 556.04 | 22.24 |
| %PRUEBK2 | tS | Puesta en Marcha y Pruebas Funcionamiento | 2 % | 578.28 | 11.57 |
|  |  | Total |  |  | 589.85 |

**MPTCAE120015** Ud Conjunto tubería Impulsiónpolietileno PN 10 DN 15 (29/01/2018)
2 Ud × 129.13 (136.88 con costes indirectos) = 273.76
Conjunto de tubería y accesorios de las siguientes características:
- Servicio: Aspiración
- Diámetro: 15 mm
- Material: Polietileno
- Presión: 10 bar
- Incluyendo :
- 1 valvula de bola DN15
- 3,00 m Tubería polietileno PN 10 DN 15
- 2,00 Codo 90º polietileno PN 10 DN 15
- 7,00 Brida polietileno PN 10 DN 15
- 1,00 Té polietileno PN 10 DN 15
- 2,00 Reducción polietileno PN 10 DN 15x10
- 1,00 Filtro de tamiz PP 15 mm
Según ET EM142

| Código | Ud | Descripción | Rendimiento | Precio | Importe |
|---|---|---|---|---|---|
| MPTCAE120015A | Ud | Conjunto tuberias impulsión (material; 29/01/2018) | 1 | 121.73 | 121.73 |
| %MONTK6 | h | Transporte y Montaje | 4 % | 121.73 | 4.87 |
| %PRUEBK2 | tS | Puesta en Marcha y Pruebas Funcionamiento | 2 % | 126.60 | 2.53 |
|  |  | Total |  |  | 129.13 |

**CVSOKILOS** Kg Kilos de Acero en Soportes
20 Kg × 2.34 (2.48 con costes indirectos) = 49.60

**P3EDIFFONT6** Ud Lavaojos emergencia (EBAR)
1 Ud × 1270.92 (1347.18 con costes indirectos) = 1347.18

###### A2021705.2 Sosa en Digestión (29/01/2018)
Importe: 2667.24

**EQA2021705.1A** Ud GRG 1000 litros
1 Ud × 158.06 (167.54 con costes indirectos) = 167.54

**EQA2021705.2** Ud Cubeto de retención para GRG 1000 litros
1 Ud × 705.43 (747.76 con costes indirectos) = 747.76

**MPTCAPP20020** Ud Conjunto tubería aspiración PP DN 20
2 Ud × 84.01 (89.05 con costes indirectos) = 178.10

**MBBDOMAF157** Ud Bomba dosificadora 1,5 - 15 l/h
2 Ud × 589.85 (625.24 con costes indirectos) = 1250.48

**MPTCAE120015** Ud Conjunto tubería Impulsiónpolietileno PN 10 DN 15
2 Ud × 129.13 (136.88 con costes indirectos) = 273.76

**CVSOKILOS** Kg Kilos de Acero en Soportes
20 Kg × 2.34 (2.48 con costes indirectos) = 49.60

##### A2.02.17.07 Toma de muestras (20/10/2000)
Importe: 3750.46

**TBTI080** M Tubería de Acero Inoxidable AISI 316L DN 80 e=2.0mm
38 M × 53.82 (57.05 con costes indirectos) = 2167.90

| Medición | Uds. | Largo | Parcial |
|---|---|---|---|
|  | 2 | 10 | 20.00 |
|  | 2 | 6 | 12.00 |
|  | 2 | 3 | 6.00 |
| Total |  |  | 38 |

**VBF00080** Ud Válvula de Bola Forjada DN 80 (20/10/2000)
6 Ud × 248.83 (263.76 con costes indirectos) = 1582.56
Válvula de Cierre Esférico Forjada de DN 80 mm.
Marca: ARCO o equivalente.
Modelo: TAJO - 2000.
Presión máxima de servicio: PN 16.
Materiales:
Cuerpo: Latón estampado DIN 17660 y 17671
Esfera: Latón durocromado.
Asiento y juntas: Teflón.
Cierre: Palanca de ¼ de vuelta.
Conexiones: Rosca gas.

| Código | Ud | Descripción | Rendimiento | Precio | Importe |
|---|---|---|---|---|---|
| $VBF00080 | Ud | Válvula de Bola Forjada DN 80 (material; 20/10/2000) | 1 | 234.57 | 234.57 |
| %MONTK6 | h | Transporte y Montaje | 4 % | 234.57 | 9.38 |
| %PRUEBK2 | tS | Puesta en Marcha y Pruebas Funcionamiento | 2 % | 243.95 | 4.88 |
|  |  | Total |  |  | 248.83 |

| Medición | Uds. | Largo | Parcial |
|---|---|---|---|
|  | 2 | 3 | 6.00 |
| Total |  |  | 6 |

##### A2.02.17.08 Bombeo de Enfriamiento, vaciado y siembra (09/05/2005)
Importe: 23457.11

**EQSANRO118** Ud Bomba tornillo helicoidal 12 m3/h 30 m.c.a (29/01/2018)
3 Ud × 4814.05 (5102.89 con costes indirectos) = 15308.67
Bombas de enfriamiento siembra y vaciado 12m3/h a 30 mca
Modelo: Z36KC11RMA
Ejecución: HORIZONTAL
Tª FLUIDO : AMBIENTE (MAX 50ºC)
Viscosidad : < 150 CPS
Caudal : 12,0 M3/H.
Altura manométrica : 30 M.C.A.
Presión de diseño bomba 4,0 BAR.
Velocidad bomba : 190 RPM (<250rpm)
Paso de solidos: 12mm(DUROS)# 40mm(DEFORMABLES)
Potencia absorbida: 2,60 KW
Par de arranque: 240 Nm
Par funcionamiento. : 130 Nm
Potencia recomendada: 4,0 KW
N.P.S.H.bomba : 2,30 MCA
Conexión de aspiración: Brida DN100mm DIN 2533; PN-16 RF -Lado motor, vertical, abatible-
Conexión de impulsión : Brida DN80mm DIN 2533; PN-16 RF -Axial-
Materiales
Cuerpo: hº fº bs en 1561 grado en-gjl-hb195
Rotor: acero bs970 708 ó 709m40t/cromado (1)
Stator: caucho sintético perbunan
Biela de 2 piezas: acero al carbono; bs en 10277
Eje accionamiento: acero inox.bs en 10088
Sellado: cierre mecánico en silicio
Accionamiento
Motor: Eléctrico ie3 con termistores
Potencia: 4 kw
Velocidad: 1.450 rpm
Tension: 400 vlts
Frecuencia: 50 hz
Proteccion: IP-55
Forma constructiva: B-5
Aislamiento: F
Reductor de velocidad
Modelo: NORD / Engranajes helicoidales / SK572.1F
Acoplamiento a bomba: monobloc sobre bancada (1)
Velocidad de salida: ±190 rpm. A 50 hz.
Acabado
Según procedimiento PS242. Pintura EPOXI
- Acabado final de 55-95 micras.
- Color RAL 5005 azul.
Incluye bancada común, construida en chapa de acero conformada y provista de los anclajes para su fijación en la fundación de hormigón,

| Código | Ud | Descripción | Rendimiento | Precio | Importe |
|---|---|---|---|---|---|
| $EQSANRO118 | Ud | Bomba tornillo helicoidal 12 m3/h 30 m.c.a (material; 29/01/2018) | 1 | 4538.14 | 4538.14 |
| %MONTK6 | h | Transporte y Montaje | 4 % | 4538.14 | 181.53 |
| %PRUEBK2 | tS | Puesta en Marcha y Pruebas Funcionamiento | 2 % | 4719.67 | 94.39 |
|  |  | Total |  |  | 4814.05 |

**P6VC.150.16** ud Válvula compuerta ø 150 mm, 16 atm, instalada
3 ud × 285.29 (302.41 con costes indirectos) = 907.23

| Medición | Uds. | Parcial |
|---|---|---|
| ASpiración | 3 | 3.00 |
| Total |  | 3 |

**TBTI0150.2.0** M Tubería de Acero Inoxidable AISI 316L DN 150 e=2.0mm
41 M × 98.65 (104.57 con costes indirectos) = 4287.37

| Medición | Uds. | Largo | Parcial |
|---|---|---|---|
| aspiración | 3 | 2 | 6.00 |
| Comun | 1 | 35 | 35.00 |
| Total |  |  | 41 |

**TBTI0100.2.0** M Tubería de Acero Inoxidable AISI 316L DN 100 e=2.0mm
30 M × 66.62 (70.62 con costes indirectos) = 2118.60

| Medición | Uds. | Largo | Ancho | Parcial |
|---|---|---|---|---|
| Impulsión | 1 | 1 | 15 | 15.00 |
| común | 1 | 15 |  | 15.00 |
| Total |  |  |  | 30 |

**P6VC.100.16** ud Válvula compuerta ø 100 mm, 16 atm, instalada
3 ud × 155.78 (165.13 con costes indirectos) = 495.39

| Medición | Uds. | Parcial |
|---|---|---|
| Impulsion | 3 | 3.00 |
| Total |  | 3 |

**VRB00100** Ud Válvula de Retención de Bola DN 100
1 Ud × 180.24 (191.05 con costes indirectos) = 191.05

**CVSOKILOS** Kg Kilos de Acero en Soportes
60 Kg × 2.34 (2.48 con costes indirectos) = 148.80

| Medición | Uds. | Largo | Parcial |
|---|---|---|---|
|  | 3 | 20 | 60.00 |
| Total |  |  | 60 |

#### A2.02.18 Depósito tampón (18/11/2011)
Importe: 29628.11

**P6PM150INX** ud Carrete pasamuros 150mm AIS I316 brida-brida
1 ud × 165.91 (175.86 con costes indirectos) = 175.86

| Medición | Uds. | Parcial |
|---|---|---|
| Entrada fango | 1 | 1.00 |
| Total |  | 1 |

**P6VC.150.16** ud Válvula compuerta ø 150 mm, 16 atm, instalada
1 ud × 285.29 (302.41 con costes indirectos) = 302.41

| Medición | Uds. | Parcial |
|---|---|---|
| Entrada fango | 1 | 1.00 |
| Total |  | 1 |

**TBTI0150.2.0** M Tubería de Acero Inoxidable AISI 316L DN 150 e=2.0mm
12 M × 98.65 (104.57 con costes indirectos) = 1254.84

| Medición | Uds. | Largo | Parcial |
|---|---|---|---|
| Entrada de fango | 1 | 8 | 8.00 |
|  | 1 | 4 | 4.00 |
| Total |  |  | 12 |

**EQSANRO133** Ud Agitador mezclador sumergible horizontal 3,6kW
1 Ud × 9016.8 (9557.81 con costes indirectos) = 9557.81
Agitador mezclador sumergible horizontal 2,3 kW
Marca: Grundfos o equivalente
Tipo: Horizontal
Modelo: SMG36.71.301.5.1B
Servicio Deposito fangos digerido
Características:
Relación empuje/potencia: 0.360
Fuerza de empuje axial: 1340 N
Caudal nominal: 515 l/s
Velocidad media: 1.3 m/s
Velocidad de la hélice: 301 rpm
Velocidad de rotación: 11.2 m/s
Relación de transmisión: 4.830
Diámetro del impulsor: 710 mm
Número de álabes de hélice: 2
Cierre primario: 2 RADIAL LIP SEALS
Cierre secundario: SIC/SIC
Normativa de ensayo: ISO 21630
Materiales:
Motor: AISI EN-GJL-250
Hélice: 1.4301
Concentrador: AISI 1.4301
Grosor pintura: 450 micrometre
Instalación:
Profundidad máxima de instalación: 20 m
Se ajusta al tubo y tamaño del perfil de columna.: 80/80 mm
Líquido:
Rango de temperatura del líquido: 278 .. 313 K
Datos eléctricos:
Potencia de entrada - P1: 4.1 kW
Pot. de entrada real: 3.72 kW
Potencia nominal - P2: 3.6 kW
Frecuencia de red: 50 Hz
Tensión nominal: 3 x 400-415 V
Toler. tensión: +6/-10 %
Intensidad nominal: 7.3A
Intensidad de arranque: 47 A
Cos phi - Factor de potencia: 0.86
Cos phi - Factor de potencia a 3/4 de carga: 0.83
Cos phi - Factor de potencia a 1/2 de carga: 0.72
Eficiencia del motor a carga total: 87 %
Eficiencia del motor a una carga de 3/4: 87,8 %
Eficiencia del motor a una carga de 1/2: 87.6 %
Número de polos: 4
Tipo de arranque: Estrella/triángulo
Grado de protección (IEC 34-5): IP68
Clase de aislamiento (IEC 85): H
Resistente a explosiones: no
Longitud de cable: 10 m
Tipo de cable: S1BN8-F 11G1.5
Tipo de clavija de cable: NO
Paneles control:
Sensor de humedad: relé ALR-20/A
Detector de agua en aceite: con detector de agua en aceite
Elemento de izado:
Grúa 100kg con torno galvanizado 6AF, Cable tensor D4mm, 15m, safety stop 316 Pie de grúa galv, Abrazadera de cable para AMD y AMG
Otros:
Peso neto: 77 kg
Soporte de motor para AMG, Fijación inferior compl. para AMG, Tubo guía 80x80x3 6m 304SS, Bloqueo de profundidad para AMG, Fijación superior para AMG

| Código | Ud | Descripción | Rendimiento | Precio | Importe |
|---|---|---|---|---|---|
| $EQSANRO133 | Ud | Agitador mezclador sumergible horizontal 3,6kW (material) | 1 | 8500 | 8500.00 |
| %MONTK6 | h | Transporte y Montaje | 4 % | 8500.00 | 340.00 |
| %PRUEBK2 | tS | Puesta en Marcha y Pruebas Funcionamiento | 2 % | 8840.00 | 176.80 |
|  |  | Total |  |  | 9016.8 |

**TBTI0200.2.0** M Tubería de Acero Inoxidable AISI 316L DN 200 e=2.0mm
38 M × 130.69 (138.53 con costes indirectos) = 5264.14

| Medición | Uds. | Largo | Parcial |
|---|---|---|---|
| vaciados y drenajes | 1 | 5 | 5.00 |
|  | 1 | 3 | 3.00 |
| A bombeo postdeshidratación | 1 | 30 | 30.00 |
| Total |  |  | 38 |

**P6VC.200.16** Ud Válvula compuerta ø 200 mm, 16 atm, instalada
2 Ud × 528.96 (560.7 con costes indirectos) = 1121.40

| Medición | Uds. | Parcial |
|---|---|---|
| Purga Fangos | 1 | 1.00 |
| Vaciados | 1 | 1.00 |
| Total |  | 2 |

**P6PM200INX** ud Carrete pasamuros 200mm AISI 316 brida-brida
3 ud × 197.43 (209.28 con costes indirectos) = 627.84

| Medición | Uds. | Parcial |
|---|---|---|
| Drenaje | 1 | 1.00 |
| Vaciado | 1 | 1.00 |
| Purga fangos | 1 | 1.00 |
| Total |  | 3 |

**EGCDIM120** Ud Cubierta P.R.F.V Ø 9,5 m
1 Ud × 10448.88 (11075.81 con costes indirectos) = 11075.81
Cubierta PRFV Ø9,5 m
Marca: DIMASA o equivalente
Características:
Diámetro interno espesador: 9,5 m
Diámetro exterior espesador: 110,5 0 m
Espesor de la cubier: 6 mm
Sobre carga: 15 kg/m2.
Bridas de extracción de aire: Una unidad
Rejillas: Dos unidades
Uniones: Junta de neopreno
Estructura circular central: Sí en inox 304
Tornillería: Inox 304
Materiales de construcción:
Resinas: Tipo vinilester. Barrera química interior
Tipo ortoftálica. Refuerzo mecánico
Fibras: Vidrio "C" en forma de velo
Vidrio "E" en forma de MATS y tejidos equilibrados
Roving
Catalizador: Peróxido de Mek
Acabado: Gel coat color ral a elegir
Porcedimiento de fabricación:
Mediante moldeo manual "Hand lay up"
Normativa:
La norma de diseño utilizada es la B.S. 4994: 1987 "Specification for Design and construction of vessels and tanks in reinforced plastics", en la cual se
especifican todos los aspectos a tener en cuenta para la fabricación de depósitos fabricados en P.R.F.V.
Tubuladuras, bocas de hombre y accesorios:
- Una tubuladura fabricada en PRFV PN 0,2 aire
- Boca de hombre superior
- Oreja de elevación (para facilitar el montaje).
- Sistemas de fijación de la cubierta al hormigón mediante tortillería Inox.
Entre la pestaña de fijación de la cubierta y el hormigón del deposito, va junta de neopreno de 3 mm de espesor.

| Código | Ud | Descripción | Rendimiento | Precio | Importe |
|---|---|---|---|---|---|
| $EGCDIM120 | Ud | Cubierta espesador Ø 12,0 m (material) | 1 | 9850 | 9850.00 |
| %MONTK6 | h | Transporte y Montaje | 4 % | 9850.00 | 394.00 |
| %PRUEBK2 | tS | Puesta en Marcha y Pruebas Funcionamiento | 2 % | 10244.00 | 204.88 |
|  |  | Total |  |  | 10448.88 |

**CVSOKILOS** Kg Kilos de Acero en Soportes
100 Kg × 2.34 (2.48 con costes indirectos) = 248.00

#### A2.02.20 Post deshidratación de fangos (09/05/2005)
Importe: 362495.29

##### A2.02.20.01 Bombeo de fangos digeridos (09/05/2005)
Importe: 13274.16

**EQSANRO130** Ud Bomba helicoidal para fangos Q = 25 m3/h a 20 mca (09/11/2020)
2 Ud × 3871.92 (4104.24 con costes indirectos) = 8208.48
Bomba helicoidal para purga de fangos Q= 12m3/h 6 mca
Marca: Mono o equivalente
Modelo: Z36KC11RMA
Fluido: fangos espesados = 7%
Caudal: 25 m³/h
Altura manométrica.: =20 mca
Paso de solidos: 12mm(duros)# 40mm(deformables)
Rendimiento bomba en P.B.: 34%
Potencia absorbida 4.1kW
Par de arranque 263 Nm
Par funcionam. 149 Nm
Potencia recomendada 5.5kW
NPSH Bomba 2,41mca
Conex.asp/impulsión: 100mm DIN 2533; PN-16
Materiales
Cuerpo: hº fº bs en 1561 grado en-gjl-hb195
Rotor: acero bs970 708 ó 709m40t/cromado (1)
Stator: caucho sintético perbunan
Biela de 2 piezas: acero al carbono; bs en 10277
Eje accionamiento: acero inox.bs en 10088
Sellado: cierre mecánico en silicio
Accionamiento
Motor: Eléctrico ie3 con termistores
Potencia: 3 kw
Velocidad: 1.450 rpm
Tension: 400 vlts
Frecuencia: 50 hz
Proteccion: IP-55
Forma constructiva: B-5
Aislamiento: F
Reductor de velocidad
Modelo : nord sk572.1f
Acoplamiento a bomba : monobloc
Velocidad de salida : ±240 rpm. A 50 hz.
Acabado
- Compatible con categoría de ambiente C5 según norma UNE EN ISO 14713
- Color RAL 5005 azul..
Incluye bancada común, construida en chapa de acero conformada y provista de los anclajes para su fijación en la fundación de hormigón,

| Código | Ud | Descripción | Rendimiento | Precio | Importe |
|---|---|---|---|---|---|
| $EQSANRO130 | Ud | Bomba helicoidal para fangos Q = 25m3/h a 20 mca (material; 09/11/2020) | 1 | 3650 | 3650.00 |
| %MONTK6 | h | Transporte y Montaje | 4 % | 3650.00 | 146.00 |
| %PRUEBK2 | tS | Puesta en Marcha y Pruebas Funcionamiento | 2 % | 3796.00 | 75.92 |
|  |  | Total |  |  | 3871.92 |

Relación comercial: 000, 1300.79, 001, 0, 002, 003, 004, 005

| Medición | Uds. | Parcial |
|---|---|---|
| A PREDESHIDRATADO | 2 | 2.00 |
| Total |  | 2 |

**TBTI0100.2.0** M Tubería de Acero Inoxidable AISI 316L DN 100 e=2.0mm
46 M × 66.62 (70.62 con costes indirectos) = 3248.52

| Medición | Uds. | Largo | Parcial |
|---|---|---|---|
| Aspiración | 1 | 20 | 20.00 |
|  | 2 | 1.5 | 3.00 |
| Impulsión | 2 | 1.5 | 3.00 |
|  | 1 | 20 | 20.00 |
| Total |  |  | 46 |

**VRB00100** Ud Válvula de Retención de Bola DN 100
2 Ud × 180.24 (191.05 con costes indirectos) = 382.10

| Medición | Uds. | Parcial |
|---|---|---|
| Impulsión | 2 | 2.00 |
| Total |  | 2 |

**P6VC.100.16** ud Válvula compuerta ø 100 mm, 16 atm, instalada
4 ud × 155.78 (165.13 con costes indirectos) = 660.52

| Medición | Uds. | Parcial |
|---|---|---|
| Aspiración | 2 | 2.00 |
| Impulsión | 2 | 2.00 |
| Total |  | 4 |

**PURG1PULFA** Ud Purgador 1"
2 Ud × 73.15 (77.54 con costes indirectos) = 155.08

| Medición | Uds. | Parcial |
|---|---|---|
| Impulsión a deshidración | 2 | 2.00 |
| Total |  | 2 |

**P6CD.100.16** ud Carrete desmontaje DN100 PN16
4 ud × 69.69 (73.87 con costes indirectos) = 295.48

| Medición | Uds. | Parcial |
|---|---|---|
| aspiración | 2 | 2.00 |
| Impulsión | 2 | 2.00 |
| Total |  | 4 |

**PUNTLIMPIND** Ud Toma de agua para limpieza
2 Ud × 129.42 (137.19 con costes indirectos) = 274.38

| Medición | Uds. | Parcial |
|---|---|---|
| Impulsión bombas | 2 | 2.00 |
| Total |  | 2 |

**CVSOKILOS** Kg Kilos de Acero en Soportes
20 Kg × 2.34 (2.48 con costes indirectos) = 49.60

##### A2.02.20.02 Centrífugas post deshidratación (06/07/2015)
Importe: 216736.92

**EQSANRO131** Ud Centrifuga deshidratación 25 m³/h - 1 467 kg DS/h
2 Ud × 100776 (106822.56 con costes indirectos) = 213645.12
Centrifuga deshidratación 18 m³/h - 1 052 kg DS/h
Marca: ANDRITZ
Modelo: Decantadora D5LX
Caudal unitario de entrada 25 m³/h
Carga de fango: 1467 kg/h
Consumo de floculante (emulsión) 6 kg por ton MS
Concentración de sólidos en la alimentación 35 g/l
Sequedad del fango de salida: 22%.
Tamaño de la decantadora (L x An x Al) 4105 x 1228 x 1667 mm
Peso (vacía con sistema de accionamiento) 4792kg
Entrada de producto DN50 PN10/PN16, EN 1092-1
Salida de sólidos Brida : 680 x 368 mm ext. / 608 x 296 mm int.
Salida del centrifugado Brida : 484 x 238 mm ext. / 402 x 156 mm int.
Material de construcción
Bol Lean Duplex - 1.4362 o equivalente
Tornillo SS316/316L o equivalente
Otras piezas en contacto con el producto SS316/316L o equivalente
Tornillería en contacto con el producto A4 o equivalente
Bastidor Acero al carbono pintado
Cubierta Cubierta del bol: Fibra de vidrio Cubierta del motor : Fibra de vidrio
Pintura para piezas en acero o hierro fundido Pintura de protección estándar ANDRITZ STRC3
Motores pintados de acuerdo al procedimiento estándar del proveedor.

| Código | Ud | Descripción | Rendimiento | Precio | Importe |
|---|---|---|---|---|---|
| $EQSANRO131 | Ud | Centrifuga deshidratación 25 m³/h - 1 467 kg DS/h (material) | 1 | 95000 | 95000.00 |
| %MONTK6 | h | Transporte y Montaje | 4 % | 95000.00 | 3800.00 |
| %PRUEBK2 | tS | Puesta en Marcha y Pruebas Funcionamiento | 2 % | 98800.00 | 1976.00 |
|  |  | Total |  |  | 100776 |

**EQSANRO106** Ud Cabezal de alimentación de 3 vías
2 Ud × 1193.4 (1265 con costes indirectos) = 2530.00

**TUB.PVCO11016** m Tubería PVC-O DN 110 PN16 Clase 500
10 m × 6.23 (6.6 con costes indirectos) = 66.00

| Medición | Uds. | Largo | Parcial |
|---|---|---|---|
| Escurridos | 2 | 5 | 10.00 |
| Total |  |  | 10 |

**EQM11031** Ud Toma de agua de Servicio
2 Ud × 187.08 (198.3 con costes indirectos) = 396.60

**CVSOKILOS** Kg Kilos de Acero en Soportes
40 Kg × 2.34 (2.48 con costes indirectos) = 99.20

| Medición | Uds. | Largo | Parcial |
|---|---|---|---|
|  | 2 | 20 | 40.00 |
| Total |  |  | 40 |

##### A2.02.20.03 Bombeo y almacenamiento fangos deshidratados (28/01/2008)
Importe: 132484.21

**EQSANRO132** Ud Bomba helicoidal para fangos Q = 5,5 m3/h a 120 mca (09/11/2020)
2 Ud × 20643.17 (21881.76 con costes indirectos) = 43763.52
Bomba helicoidal para fangos Q = 5,5 m3/h a 120 mca
Marca: Mono o equivalente
Modelo: CW074H2R1/G412
Fluido: fangos deshidratado
Sequedad 30%
Servicio: Fangos deshidratado a silo almacenamiento
Caudal: 5,5 m³/h
Presión de bombeo : 20 bar.
Presión máxima bomba : 24 bar.
Potencia absorbida p.t. : 7,20 kw.
Potencia absorb.max.presion : 8,22 kw.
Par de arranque : 1.408 nm.
Par de funcionamiento : 936 nm.
Rendimiento : 60%
Paso de solidos: 14mm(DUROS)# 44mm(DEFORMABLES)
Potencia recomend.motor 18,5 kw
Conexión aspiración 1.000x360mm.
Conexión impulsión 125mm din 2533; pn-40
Materiales
Cuerpo: Hº Fº bs en 1561 grado en-gjl-hb195
Rotor: Acero bs970 708 ó 709m40t/cromado (1)
Stator: Caucho sintético perbunan
Tornillo alimentación Chapa de acero Bs en 10025 Grado S275
Cabezas de biela en Acero Inox. AISI 316
Eje accionamiento: Acero inox.bs en 10088
Sellado: Empaquetadura grafitada ZG
Accionamiento
Motor: Eléctrico ie3 con termistores
Potencia: 18 kw
Velocidad: 1.450 rpm
Tensión: 400 vlts
Frecuencia: 50 hz
Protección: IP-55
Forma constructiva: B-5
Aislamiento: F
Reductor de velocidad
Modelo : nord
Acoplamiento a bomba : monobloc
Velocidad de salida : ±240 rpm. A 50 hz.
Acabado
- Compatible con categoría de ambiente C5 según norma UNE EN ISO 14713
- Color RAL 5005 azul.
Incluye bancada común, construida en chapa de acero conformada y provista de los anclajes para su fijación en la fundación de hormigón,

| Código | Ud | Descripción | Rendimiento | Precio | Importe |
|---|---|---|---|---|---|
| $EQSANRO132 | Ud | Bomba helicoidal para fangos Q = 5,5 m3/h a 120 mca (material; 09/11/2020) | 1 | 19460 | 19460.00 |
| %MONTK6 | h | Transporte y Montaje | 4 % | 19460.00 | 778.40 |
| %PRUEBK2 | tS | Puesta en Marcha y Pruebas Funcionamiento | 2 % | 20238.40 | 404.77 |
|  |  | Total |  |  | 20643.17 |

Relación comercial: 000, 1300.79, 001, 0, 002, 003, 004, 005

| Medición | Uds. | Parcial |
|---|---|---|
| A silo almacenamiento | 2 | 2.00 |
| Total |  | 2 |

**TBTI0150.2.0** M Tubería de Acero Inoxidable AISI 316L DN 150 e=2.0mm
26 M × 98.65 (104.57 con costes indirectos) = 2718.82

| Medición | Uds. | Largo | Parcial |
|---|---|---|---|
| Impulsion | 2 | 1.5 | 3.00 |
|  | 1 | 8 | 8.00 |
|  | 1 | 15 | 15.00 |
| Total |  |  | 26 |

**P6VC.150.16** ud Válvula compuerta ø 150 mm, 16 atm, instalada
2 ud × 285.29 (302.41 con costes indirectos) = 604.82

**P6CD.150.16** ud Carrete desmontaje DN150PN16
2 ud × 146.18 (154.95 con costes indirectos) = 309.90

**PURG1PULFA** Ud Purgador 1"
2 Ud × 73.15 (77.54 con costes indirectos) = 155.08

| Medición | Uds. | Parcial |
|---|---|---|
| Impulsión a deshidración | 2 | 2.00 |
| Total |  | 2 |

**EQ12194_1** Ud Silo fangos 150 m3
1 Ud × 79772.16 (84558.49 con costes indirectos) = 84558.49
Tolva de almacenamiento de fangos 150 m3.
Marca Coronilla o Equivalente
Volumen 20 m3.
Dimensiones del cuerpo o tronco Cilíndrico Ø 4,00 m.
Altura del cuerpo superior: 12,00 m.
Altura libre boca descarga a suelo 4,00 m.
Altura total de equipo 17,50 m.
Altura de la plataforma 4,50 m.
Ancho de la plataforma 1,00 m.
Sistema de descarga Tajadera motorizada 1 hoja según especificaciones adjuntas.
Dimensión salida tajadera Sección cuadrada 0,75x0,75 m.
Volumen útil 150 m3.
Materiales
Silo: Electrosoldado realizado con chapas espesores 15, 10, 8 y 6 mm. + cjto. de perfiles laminados para refuerzo del fondo. La cubierta se realizará con chapa antideslizante 6/8 mm. Y reforzada interiormente. Todo en acero al carbono S275JR.
Estructura portante: Electrosoldada realizada con cjto. de perfiles laminados de acero al carbono S275JR.
Barandillas de seguridad: Construidas con perfiles tubulares, con rodapié 80x4 mm. y tramo intermedio con perfil de seguridad. Perfiles de acero al carbono S275JR. Altura 1.000 mm.
Escalera/s de acceso Ambas de gato, con sus correspondientes quitamiedos y construidas en acero al carbono S275JR. Ancho 0,60 mts.
Plataforma intermedia: Realizada con piso de chapa antideslizante 4/6 mm y barandillas de seguridad, todo en acero al carbono S275JR.
Zonas vistas no soldada Selladas con masilla de poliuretano.

| Código | Ud | Descripción | Rendimiento | Precio | Importe |
|---|---|---|---|---|---|
| $EQ12194_1 | Ud | Silo fangos 150 m3 (material) | 1 | 75200 | 75200.00 |
| %MONTK6 | h | Transporte y Montaje | 4 % | 75200.00 | 3008.00 |
| %PRUEBK2 | tS | Puesta en Marcha y Pruebas Funcionamiento | 2 % | 78208.00 | 1564.16 |
|  |  | Total |  |  | 79772.16 |

| Medición | Uds. | Parcial |
|---|---|---|
| Alimentación hidrolisis | 1 | 1.00 |
| Total |  | 1 |

**PUNTLIMPIND** Ud Toma de agua para limpieza
2 Ud × 129.42 (137.19 con costes indirectos) = 274.38

| Medición | Uds. | Parcial |
|---|---|---|
| Impulsión bombas | 2 | 2.00 |
| Total |  | 2 |

**CVSOKILOS** Kg Kilos de Acero en Soportes
40 Kg × 2.34 (2.48 con costes indirectos) = 99.20

| Medición | Uds. | Largo | Parcial |
|---|---|---|---|
|  | 2 | 20 | 40.00 |
| Total |  |  | 40 |

#### A2.02.19 Línea de gas (18/11/2011)
Importe: 683109.92

##### A2.02.19.01 Gasómetro (18/11/2011)
Importe: 49656.74

**EQSANRO122** Ud Gasometro de doble membrana 791 m3
1 Ud × 34476 (36544.56 con costes indirectos) = 36544.56
Gasómetro de doble membrana con regulación del nivel de carga
marca: Agrotel o Similiar
Modelo: DMGS
Volumen útil: 791m3
Presión de servicio: 20 mbar
Diámetro: 12,4 m
Altura: 9,4 m
Temperatura mínima del gas: 10 º
Capacidad máxima de toma de gas: 250 m³/h
Carga máxima de nieve: 150 Kg/m2
Velocidad máxima del viento: 150 Km/h
Compuesto por:
Membrana exterior fabricada en poliester recubierto por ambas partes de PVC resistente a la radicación UV, protegido con fungicida DIN 4102 clase B1, forma de bola 3/4 reforzado en las uniones con termosoldadura por alta frecuencia. Resistencia a la rotura de 5.000 N/5 cm
Membrana interior y de fondo: fabricada en poliester recibierto por ambas partes de PVC lacado con plastificante especial resistente a la radiación UV, protegido por fungicida DIN 4102 clase B1, forma de bola 3/4, bandas cortadas y soldadas por alta frecuencia. Resistencia a la rotura de 5.000 N/5 cm
Soplante eléctrica para el aire de apoyo tipo CH4/4HDB350 K/0.75/02 protección Eex-e-II-T3, toma de corriente de 0.75 Kw.
Válvula de seguridad
Anillo de anclaje en perfil U de inoxidable 60 x 30 x 30.
Aparallaje para la conexión de entrada y salida en DN 100 mm y otra para condensados DN 50
Medidor-regulador compuesto por:
Sensor ultrasónico tipo XPS 10. Carcasa KYNAR. Margen de medida 0-10 m. Protección IP 68. Temeratura de trabajo -40º hasta +95 ºC.
Convertidor de medida de nivel MULTIRANGER 200 hasta 15 m. Salida 4-20 mA. 3 relés independientes con un contacto libre de potencial alterna y programables
Ventana transparente
Válvula antiretorno de inoxidable
Válvula repartidora de presión de
Cable de conexión apantallado

| Código | Ud | Descripción | Rendimiento | Precio | Importe |
|---|---|---|---|---|---|
| $EQ12161_1 | Ud | Gasometro doble membrana 1040 m3 (material) | 1 | 32500 | 32500.00 |
| %MONTK6 | h | Transporte y Montaje | 4 % | 32500.00 | 1300.00 |
| %PRUEBK2 | tS | Puesta en Marcha y Pruebas Funcionamiento | 2 % | 33800.00 | 676.00 |
|  |  | Total |  |  | 34476 |

*Pliego de condiciones*
12/05/2005 EDAR NOVELDA

| Medición | Uds. | Parcial |
|---|---|---|
|  | 2 | 2.00 |
|  | -1 | -1.00 |
| Total |  | 1 |

**TBTI0150.2.0** M Tubería de Acero Inoxidable AISI 316L DN 150 e=2.0mm
75 M × 98.65 (104.57 con costes indirectos) = 7842.75

| Medición | Uds. | Largo | Parcial |
|---|---|---|---|
|  | 1 | 60 | 60.00 |
|  | 2 | 15 | 30.00 |
|  | -1 | 15 | -15.00 |
| Total |  |  | 75 |

**EQ12181_2** Ud Pote de purga-AISI 316L-Diam=750 mm.; h=850 mm.
1 Ud × 2333.76 (2473.79 con costes indirectos) = 2473.79
Pote de condensados
Diámetro: 600 mm
Altura del cuerpo: 900 mm
Bridas de conexión 150 mm
Caudal de biogás 450 m3/h
Parámetros de Trabajo
Temperatura mín 5ºC
Presión máx. 50 mbar
Pérdida de carga 2-4 mbar
Medio gaseoso Biogás
Caracteristicas
Tapa practicable con conexión para medición (1”)
Descarga sifónica de condensados
Válvula esférica para descarga manual
Tapón de vaciado
Visor lateral de nivel
Junta de estanqueidad NBR
Pies con orifico para anclaje al pavimento
Bridas según EN-1092-1-01 (DIN2576)
Materiales
Fabricado en Acero Inoxidable AISI316

| Código | Ud | Descripción | Rendimiento | Precio | Importe |
|---|---|---|---|---|---|
| $EQ1281_2 | Ud | Pote de purga-AISI 316L Ø600 H900m (material) | 1 | 2200 | 2200.00 |
| %MONTK6 | h | Transporte y Montaje | 4 % | 2200.00 | 88.00 |
| %PRUEBK2 | tS | Puesta en Marcha y Pruebas Funcionamiento | 2 % | 2288.00 | 45.76 |
|  |  | Total |  |  | 2333.76 |

| Medición | Uds. | Parcial |
|---|---|---|
|  | 2 | 2.00 |
|  | -1 | -1.00 |
| Total |  | 1 |

**APGLLA6** Ud Apagallamas horizontal 6" + cortallamas
1 Ud × 1962.48 (2080.23 con costes indirectos) = 2080.23
Apagallamas excéntrico con dispositivo cortallamas por fusible térmico de las siguientes características:
Apagallamas:
- Marca: TECNAIR o similar
- Modelo: 1260EA
- Tamaño: 4"
- Ejecución: Horizontal
- Tipo: Excéntrico. Antidetonante
- Conexión: ANSI 150 RF
- Fluido: Gas de digestión
- Localización: Llegada gasómetro
- Certificado ATEX IIA
- Materiales:
. Cuerpo: Fundición
. Nucleo: Acero inoxidable
Dispositivo cortallamas:
- Marca: VAREC o similar
- Modelo: 430
- Tamaño: DN 150
- Conexión: PN 16
- Materiales:
. Cuerpo: Aluminio
. Resorte: Acero inoxidable

| Código | Ud | Descripción | Rendimiento | Precio | Importe |
|---|---|---|---|---|---|
| $APG6 | Ud | Apagallamas 6" (material) | 1 | 1850 | 1850.00 |
| %MONTK6 | h | Transporte y Montaje | 4 % | 1850.00 | 74.00 |
| %PRUEBK2 | tS | Puesta en Marcha y Pruebas Funcionamiento | 2 % | 1924.00 | 38.48 |
|  |  | Total |  |  | 1962.48 |

| Medición | Uds. | Parcial |
|---|---|---|
|  | 2 | 2.00 |
|  | -1 | -1.00 |
| Total |  | 1 |

**TUB.PVCO16020** m Tubería PVC-O DN 160 PN20 Clase 500
10 m × 15.57 (16.5 con costes indirectos) = 165.00

| Medición | Uds. | Largo | Parcial |
|---|---|---|---|
| Vaciados | 2 | 10 | 20.00 |
|  | -1 | 10 | -10.00 |
| Total |  |  | 10 |

**P6VC.150.16** ud Válvula compuerta ø 150 mm, 16 atm, instalada
1 ud × 285.29 (302.41 con costes indirectos) = 302.41

| Medición | Uds. | Parcial |
|---|---|---|
| Vaciados | 2 | 2.00 |
|  | -1 | -1.00 |
| Total |  | 1 |

**CVSOKILOS** Kg Kilos de Acero en Soportes
100 Kg × 2.34 (2.48 con costes indirectos) = 248.00

| Medición | Uds. | Largo | Parcial |
|---|---|---|---|
|  | 2 | 50 | 100.00 |
| Total |  |  | 100 |

##### A2.02.19.02 Antorcha de quemado (18/11/2011)
Importe: 43695.84

**TBTI0150.2.0** M Tubería de Acero Inoxidable AISI 316L DN 150 e=2.0mm
150 M × 98.65 (104.57 con costes indirectos) = 15685.50

**PURG1PUL** Ud Purgador línea de agua 1"
1 Ud × 73.15 (77.54 con costes indirectos) = 77.54

**VMWER0150** Ud Válvula mariposa ø 150 Servomotor Electrico de Regulación (14/07/2013)
1 Ud × 1511.77 (1602.48 con costes indirectos) = 1602.48
Válvula de mariposa tipo wafer DN 150 mm con accionamiento mediante motor eléctrico.
Marca: BELGICAST, Modelo: BV-05-2 CW LOCK.
Presión: PN 10/16.
Conexiones: Entre bridas (Wafer)
Dimensiones de montaje según Normas DIN 3202.
Materiales:
Cuerpo: Fundición Gris GGG 40 + tratamiento anticorrosión mediante epoxi.
Disco: Fundición nodular GGG 40 + tratamiento anticorrosión mediante epoxi
Asiento: Etileno Propileno (EPDM).
Ejes: Acero inoxidable AISI 420 totalmente encapsulado dentro del disco
Cojinetes: Bronce DIN 1705
Tornillería: Acero cadmiado.
Servomotor eléctrico:
Marca: AUMA NORM o equivalente
Modelo: SG5.1
Velocidad motor: 1.500 rpm
Tensión: 220 v 50 Hz.
Protección: IP 67
Transmisor electrónico de posición, salida 4 - 20 mA.
Accesorios:
2 Limitadores de par
2 Finales de carrera.
Indicador mecánico de posición
Volante de maniobra de emergencia.

| Código | Ud | Descripción | Rendimiento | Precio |
|---|---|---|---|---|
| MAT6VM150.16 | ud | Válvula de mariposa DN150 PN16 | 1 | 404.44 |
| % VALVMOTOR2 | % | P.P. Motorización de válvula y elementos accesorios <300 | 250 % |  |
| MAO-001 | h | Cuadrilla "A" | 1.5 | 42 |
| MAQ-001A | h | Camión grúa- pluma corto | 0.2 | 26.27 |
| MATBRIDA150 | ud | Brida doble cámara junta estandar DN 150 | 2 | 14.04 |

*Pliego de condiciones*
3/9/2002

**EQ12182_1** Ud Antorcha 300 Nm3/h
1 Ud × 21375.12 (22657.63 con costes indirectos) = 22657.63
Antorcha 300 Nm3/h
Marca: HIMMEL o Equivalente
Modelo: Llama oculta auto-soportada
Capacidad de quemado: 300 Nm³ / h (dependiendo de la presión)
Potencia térmica max.: 2100 kW.
Concentración de CH4: 45-70% de CH4
Temperatura de llama: ~ 900 ° C
Gas: biogás filtrado y drenado
Concentración de CH4: 45-70% de CH4
Tiempo de retención :> 0.3s
Presión de gas: 25 mbar
Brida de gas: DN 100, PN10
Encendido: electrodo 1x8KV
Detección de llamas: celda UV, tipo resistente al calor
Nivel sonoro: ~ 67 dB (A) a 15 m
Dimensiones (LxWxH): 1100 x 1100 x 9000 mm
Tubo de llama: aislado con fibra cerámica de 50 mm.
Incluido:
1 Controles e instrumentos
1 apagallamas DN100, Cashco , aprobado por ATEX
1 Válvula de gas de cierre DN100, certificación EN
3 quemadores ~ 300 Nm³ / ha 25 mbar
1 brida de conexión DN100
2 presostatos (pmin / pmax)
1 armario electrónico IP 54
Material: Acero inoxidable

| Código | Ud | Descripción | Rendimiento | Precio | Importe |
|---|---|---|---|---|---|
| $EQ12182_1 | Ud | Antorcha 300 Nm3/h (material) | 1 | 20150 | 20150.00 |
| %MONTK6 | h | Transporte y Montaje | 4 % | 20150.00 | 806.00 |
| %PRUEBK2 | tS | Puesta en Marcha y Pruebas Funcionamiento | 2 % | 20956.00 | 419.12 |
|  |  | Total |  |  | 21375.12 |

**APGLLA6** Ud Apagallamas horizontal 6" + cortallamas
1 Ud × 1962.48 (2080.23 con costes indirectos) = 2080.23

**P6VM.150.16** ud Válvula mariposa ø 150 mm, 16 atm, instalada. Manual
3 ud × 500.77 (530.82 con costes indirectos) = 1592.46

##### A2.02.19.03 Alimentación de biogás a caldera (18/11/2011)
Importe: 16842.97

**TBTI0150.2.0** M Tubería de Acero Inoxidable AISI 316L DN 150 e=2.0mm
25 M × 98.65 (104.57 con costes indirectos) = 2614.25

**P6VC.150.16** ud Válvula compuerta ø 150 mm, 16 atm, instalada
1 ud × 285.29 (302.41 con costes indirectos) = 302.41

**TBTI0080** M Tuberia de Acero Inoxidable AISI 316L DN 80 e=3 mm
26 M × 81.06 (85.92 con costes indirectos) = 2233.92

| Medición | Uds. | Largo | Parcial |
|---|---|---|---|
| Aspiración | 2 | 2 | 4.00 |
|  | 1 | 8 | 8.00 |
| Impulsión | 2 | 2 | 4.00 |
|  | 1 | 10 | 10.00 |
| Total |  |  | 26 |

**P6VM.080.16** Ud Válvula mariposa ø 80 mm, 16 atm, instalada. Manual (14/10/2015)
5 Ud × 177.54 (188.19 con costes indirectos) = 940.95
VALVULA DE MARIPOSA DE DN 80 MM. TIPO WAFER DE ACCIONAMIENTO REDUCTOR.
Marca: BELGICAST o equivalente. modelo: BV-05-2 GW GOLD
Presión: PN 6/10/16.
Conexiones: Entre bridas (Wafer).
Dimensiones de montaje según Normas DIN 3202.
MATERIALES VALVULA:
Cuerpo: GGG-40+ protección mediante epoxi
Disco: Fundición ductil GGG 40 + protección mediante epoxi
Asiento: Etileno Propileno (EPDM).
Ejes: Acero inoxidable AISI 420 encapsulado dentro del disco
Cojinetes: Bronce B62, DIN 1705
Bridas de adaptación normalizados ISO 5211
Reductor manual tipo R
materiales: fundición GGG-40

| Código | Ud | Descripción | Rendimiento | Precio | Importe |
|---|---|---|---|---|---|
| MAT6VM080.16 | ud | Válvula de mariposa DN80 PN16 | 1 | 167.36 | 167.360 |
| %MONTK6 | h | Transporte y Montaje | 4 % | 167.360 | 6.694 |
| %PRUEBK2 | tS | Puesta en Marcha y Pruebas Funcionamiento | 2 % | 174.054 | 3.481 |
|  |  | Total |  |  | 177.54 |

| Medición | Uds. | Largo | Parcial |
|---|---|---|---|
|  | 2 | 2 | 4.00 |
|  | 1 |  | 1.00 |
| Total |  |  | 5 |

**EQSANRO123** Ud Soplante Canal lateral 75 Nm3/h 600 mmca
2 Ud × 4508.4 (4778.9 con costes indirectos) = 9557.80
Soplante de la siguientes características:
Marca: MPR o equivalente
Tipo: CL 15/01 G
Caudal: 75 m³/h.
Presión: 600 mm.c.a.
Temperatura aspiración: 35 ºC
Temperatura impulsión: 60 ºC
Velocidad soplante y motor: 2900 r.p.m.
Potencia motor: 1,5 kW.
Nivel de ruido: 76 dB/A a 1 metro.
El grupo completo incluye:
Soplante
Motor 400 V, IP-55, asilamiento _Clase F, calentamiento clase B según la Directiva
ATEX, proteción EEx-d IIBT3.
Filtro de aspiración para gas DN 50, cuerpo y tapa en aluminio, elemento filtrante en poliéster.
By-pass en acero inoxdiable, versión compacta bridas DN 50 entre impulsión y aspiración con
válvula de seguridad en latón y resorte en Acero inox.
soportes elásticos.
Manguitos elásticos en aspiración e impulsión.

| Código | Ud | Descripción | Rendimiento | Precio | Importe |
|---|---|---|---|---|---|
| $EQSANRO123 | Ud | Soplante Canal lateral 75 Nm3/h 600 mmca (material) | 1 | 4250 | 4250.00 |
| %MONTK6 | h | Transporte y Montaje | 4 % | 4250.00 | 170.00 |
| %PRUEBK2 | tS | Puesta en Marcha y Pruebas Funcionamiento | 2 % | 4420.00 | 88.40 |
|  |  | Total |  |  | 4508.4 |

**APGLLA3** Ud Apagallamas horizontal 3" + cortallamas (25/05/2020)
1 Ud × 1126.08 (1193.64 con costes indirectos) = 1193.64
Apagallamas excéntrico con dispositivo cortallamas por fusible térmico de las siguientes características:
Apagallamas:
- Marca: TECNAIR o similar
- Modelo: 1260EA
- Tamaño: 3"
- Ejecución: Horizontal
- Tipo: Excéntrico. Antidetonante
- Conexión: ANSI 150 RF
- Fluido: Gas de digestión
- Localización: Llegada gasómetro
- Certificado ATEX IIA
- Materiales:
. Cuerpo: Fundición
. Nucleo: Acero inoxidable
Dispositivo cortallamas:
- Marca: VAREC o similar
- Modelo: 430
- Tamaño: DN 80
- Conexión: PN 16
- Materiales:
. Cuerpo: Aluminio
. Resorte: Acero inoxidable

| Código | Ud | Descripción | Rendimiento | Precio | Importe |
|---|---|---|---|---|---|
| $APG3 | Ud | Apagallamas 3" (material; 25/05/2020) | 1 | 1061.54 | 1061.54 |
| %MONTK6 | h | Transporte y Montaje | 4 % | 1061.54 | 42.46 |
| %PRUEBK2 | tS | Puesta en Marcha y Pruebas Funcionamiento | 2 % | 1104.00 | 22.08 |
|  |  | Total |  |  | 1126.08 |

##### A2.02.19.04 Secado de biogás y eliminación de siloxanos (18/11/2011)
Importe: 200999.14

**EQSANRO125** Ud Sistema completo secado y limpieza de biogas 215Nm3/h
1 Ud × 90168 (95578.08 con costes indirectos) = 95578.08
Sistema completo para alimentar de la manera más eficiente el motor de biogás.
. Marca: DIMASA o similar
Descripción
La configuración incluye: limpieza, secado, soplante, trampa de condensados, y sistema By-Pass.
Filtro de grava para retención de espumas, construido en acero inoxidable AISI 304
Intercambiador de calor (biogas-agua) Q Biogas: 160 Nm3/h
Filtro condensador para retención de sedimentos en acero inoxidable AISI 304
Chiller (range 38/3 °C - outdoor air temperature 35°C)
Aislamiento Térmico (con Armaflex + cubrición de aluminio)
Línea de By-pass, realizada en ASI 304, incluye válvulas.
Conector al sistema de refrigeración por agua (chiller intercambiador de calor)
Soplante de biogás , certificación ATEX Delta P=150 mbar
Base de apoyo en acero al carbono pintada (bancada) , (para todos los componentes)

| Código | Ud | Descripción | Rendimiento | Precio | Importe |
|---|---|---|---|---|---|
| $EQQ1216421_1 | Ud | Secador de Biogas 160 (material) | 1 | 85000 | 85000.00 |
| %MONTK6 | h | Transporte y Montaje | 4 % | 85000.00 | 3400.00 |
| %PRUEBK2 | tS | Puesta en Marcha y Pruebas Funcionamiento | 2 % | 88400.00 | 1768.00 |
|  |  | Total |  |  | 90168 |

**EQSANRO126** Ud Filtro de carbon eliminación siloxanos, COVs y H2S 215m3/h
1 Ud × 58344 (61844.64 con costes indirectos) = 61844.64
Filtro de carbón para eliminación siloxanos, COVs y H2S en biogas, con las siguientes características:
- Marca: DIMASA o similar
Integrado por:
- 1 Filtro - FSHC 1500x2000 mm eliminación de siloxanos
- Primera carga Carbón Siloxanos y COV´s (1000 kg)
- 1 Filtro - FSHC 2500x5000 mm (doble lecho) eliminación de H2S
- Primera carga Carbón H2S (6300 kg)

| Código | Ud | Descripción | Rendimiento | Precio | Importe |
|---|---|---|---|---|---|
| $EQSANRO126 | Ud | Filtro biogas xilanos 215 Nm3/h (material) | 1 | 55000 | 55000.00 |
| %MONTK6 | h | Transporte y Montaje | 4 % | 55000.00 | 2200.00 |
| %PRUEBK2 | tS | Puesta en Marcha y Pruebas Funcionamiento | 2 % | 57200.00 | 1144.00 |
|  |  | Total |  |  | 58344 |

**EQSANRO127** Ud Paquete completo sistema eléctrico de potencia y control
1 Ud × 39780 (42166.8 con costes indirectos) = 42166.80
Paquete completo sistema eléctrico de potencia y control
1 ud Cuadro eléctrico con PLC y pantalla táctil
1 ud Paquete de sensores: Presión y temperatura
1 ud Variador de frecuencia para soplante
2 ud Válvula multipunto en bypass de seguridad (PID control de presión)
1 id Accionamiento y paro remoto de la unidad de limpieza

| Código | Ud | Descripción | Rendimiento | Precio | Importe |
|---|---|---|---|---|---|
| $EQSANRO127 | Ud | Sistema eléctrico de potencia y control (material) | 1 | 37500 | 37500.00 |
| %MONTK6 | h | Transporte y Montaje | 4 % | 37500.00 | 1500.00 |
| %PRUEBK2 | tS | Puesta en Marcha y Pruebas Funcionamiento | 2 % | 39000.00 | 780.00 |
|  |  | Total |  |  | 39780 |

**P6VM.100.16** ud Válvula mariposa ø 100 mm, 16 atm, instalada. Manual
2 ud × 331.8 (351.71 con costes indirectos) = 703.42

| Medición | Uds. | Parcial |
|---|---|---|
| Entrada y salida del conjunto | 2 | 2.00 |
| Total |  | 2 |

**TBTI0100.2.0** M Tubería de Acero Inoxidable AISI 316L DN 100 e=2.0mm
10 M × 66.62 (70.62 con costes indirectos) = 706.20

##### A2.02.19.05 Cogeneración (18/11/2011)
Importe: 371915.23

###### A2.02.19.05.1 Alimentación a motogenerador (18/11/2011)
Importe: 12194.83

**TBTI0100.2.0** M Tubería de Acero Inoxidable AISI 316L DN 100 e=2.0mm
20 M × 66.62 (70.62 con costes indirectos) = 1412.40

**EQ121641_1** Ud Conj tubería aspiración (2b) DN 100 AISI 316L Sch 10 con soldada (26/05/2020)
1 Ud × 1356.65 (1438.05 con costes indirectos) = 1438.05
Conjunto de tubería y accesorios de las siguientes características:
- Servicio: Aspiración
- Diámetro: 100 mm
- Materiales:
. Tubería: AISI 316L Sch 10
. Valona: AISI 316L Sch 10
. Brida loca: Aluminio
- Incluyendo :
- 3,00 m Tubería AISI 316L Sch 10 DN 100
- 2,00 Codo 90º AISI 316L Sch 10 DN 100
- 7,00 Valona+Brida loca AISI 316L Sch 10 DN 100
- 1,00 Té AISI 316L Sch 10 DN 100
- 2,00 Reducción AISI 316L Sch 10 DN 125 x 100

| Código | Ud | Descripción | Rendimiento | Precio | Importe |
|---|---|---|---|---|---|
| $EQ121641-1 | Ud | Conjunto aspiracion DN100 (material; 26/05/2020) | 1 | 1278.89 | 1278.89 |
| %MONTK6 | h | Transporte y Montaje | 4 % | 1278.89 | 51.16 |
| %PRUEBK2 | tS | Puesta en Marcha y Pruebas Funcionamiento | 2 % | 1330.05 | 26.60 |
|  |  | Total |  |  | 1356.65 |

**EQSANRO124** Ud Soplante canal lateral 215 Nm3/h 500 mmca (29/01/2018)
1 Ud × 5136.91 (5445.12 con costes indirectos) = 5445.12
Soplante de la siguientes características:
- Marca: MPR o similar
- Modelo: CL 34/1 G
- Tipo: De canal lateral
- Fluido: Gas de digestión a 35 ºC
- Caudal: 210 Nm³/h
- Presion diferencial: 50 mbar
- Accionamiento:
. Motor eléctrico:
. Potencia: 3 kW
. Velocidad: 2900 r.p.m.
. Protección: ATEX EE xd IIb T3
. Aislamiento: Clase F.
. Protección: IP-67.
- Material:
. Cuerpo: Aleación de aluminio anti chispa
. Émbolos: Aleación de aluminio anti chispa
- Accesorios:
. Filtro de aspiración
. By pass
. Set de juntas de expansión
. Termostato ATEXII 2 G/D EEXD IIC T6 IP65
Según SMSP03

| Código | Ud | Descripción | Rendimiento | Precio | Importe |
|---|---|---|---|---|---|
| $EQSANRO124 | Ud | Soplante canal lateral 215 Nm3/h (material; 29/01/2018) | 1 | 4842.49 | 4842.49 |
| %MONTK6 | h | Transporte y Montaje | 4 % | 4842.49 | 193.70 |
| %PRUEBK2 | tS | Puesta en Marcha y Pruebas Funcionamiento | 2 % | 5036.19 | 100.72 |
|  |  | Total |  |  | 5136.91 |

| Medición | Uds. | Parcial |
|---|---|---|
| 1 | 1 | 1.00 |
| Total |  | 1 |

**EQ121641_3** Ud Conj tubería impulsión (2b) DN 100 AISI 316L Sch 10 soldadura (29/01/2018)
1 Ud × 1466.7 (1554.7 con costes indirectos) = 1554.70
Conjunto de tubería y accesorios de las siguientes características:
- Servicio: Impulsión
- Diámetro: 100 mm
- Materiales:
. Tubería: AISI 316L Sch 10
. Valona: AISI 316L Sch 10
. Brida loca: Aluminio
- Incluyendo :
- 5,00 m Tubería AISI 316L Sch 10 DN 100
- 2,00 Codo 90º AISI 316L Sch 10 DN 100
- 11,00 Valona+Brida loca AISI 316L Sch 10 DN 100
- 1,00 Té AISI 316L Sch 10 DN 100
- 2,00 Reducción AISI 316L Sch 10 DN 100 x 65

| Código | Ud | Descripción | Rendimiento | Precio | Importe |
|---|---|---|---|---|---|
| $EQ121641_3 | Ud | Conjunto tuberia impulsión DN100 (material; 29/01/2018) | 1 | 1382.64 | 1382.6400 |
| %MONTK6 | h | Transporte y Montaje | 4 % | 1382.6400 | 55.3056 |
| %PRUEBK2 | tS | Puesta en Marcha y Pruebas Funcionamiento | 2 % | 1437.9456 | 28.7589 |
|  |  | Total |  |  | 1466.7 |

**P6VM.100.16** ud Válvula mariposa ø 100 mm, 16 atm, instalada. Manual
2 ud × 331.8 (351.71 con costes indirectos) = 703.42

| Medición | Uds. | Parcial |
|---|---|---|
| Aspiración soplante | 1 | 1.00 |
| Impulsión soplante | 1 | 1.00 |
| Total |  | 2 |

**APGLLA4** Ud Apagallamas horizontal 4" + cortallamas (25/05/2020)
1 Ud × 1501.45 (1591.54 con costes indirectos) = 1591.54
Apagallamas excéntrico con dispositivo cortallamas por fusible térmico de las siguientes características:
Apagallamas:
- Marca: TECNAIR o similar
- Modelo: 1260EA
- Tamaño: 3"
- Ejecución: Horizontal
- Tipo: Excéntrico. Antidetonante
- Conexión: ANSI 150 RF
- Fluido: Gas de digestión
- Localización: Llegada gasómetro
- Certificado ATEX IIA
- Materiales:
. Cuerpo: Fundición
. Nucleo: Acero inoxidable
Dispositivo cortallamas:
- Marca: VAREC o similar
- Modelo: 430
- Tamaño: DN 80
- Conexión: PN 16
- Materiales:
. Cuerpo: Aluminio
. Resorte: Acero inoxidable

| Código | Ud | Descripción | Rendimiento | Precio | Importe |
|---|---|---|---|---|---|
| $APG4 | Ud | Apagallamas 4" (material; 25/05/2020) | 1 | 1415.39 | 1415.39 |
| %MONTK6 | h | Transporte y Montaje | 4 % | 1415.39 | 56.62 |
| %PRUEBK2 | tS | Puesta en Marcha y Pruebas Funcionamiento | 2 % | 1472.01 | 29.44 |
|  |  | Total |  |  | 1501.45 |

**CVSOKILOS** Kg Kilos de Acero en Soportes
20 Kg × 2.34 (2.48 con costes indirectos) = 49.60

###### A2.02.19.05.2 Motores de gas
Importe: 359720.4

**EQSANRO128** Ud Motogenerador Altare A385B
1 Ud × 339358.87 (359720.4 con costes indirectos) = 359720.40
Motogenerador Altare A385B
Motogenerador para trabajo con gas de depuradora. Incluye:
-Motor y generador acoplados con sus sistemas de regulación para generación en paralelo con la red, montados con amortiguación sobre bastidor de acero, rampa de gas completa, sistema de lubricación extendida y armarios eléctrico y de control.
-Kit hidráulico con componentes para la recuperación de calor de motor, aceite e intercooler premontados en un bastidor metálico.
-Salida de humos hasta caldera, con silenciador en acero AISI 316. Realizada en acero inoxidable AISI 316 con chaquetas de aislamiento desmontables. Para montaje por instalador.
Se incluye:
-1 ud. Aerorefrigerador intercooler: Aerorefrigerador industrial de baja sonoridad para la segunda etapa de intercooler. Controlado desde el PLC del módulo.
-1 ud. Aerorefrigerador emergencia: Aerorefrigerador de emergencia dimensionado para refrigerar el motor operando a plena carga. Controlado desde el PLC del módulo.
-Portes. Transporte a pie de obra y seguro a todo riesgo.
-Puesta en marcha: Supervisión del montaje, puesta en marcha de los equipos y pruebas de operación de la instalación, incluyendo todos los materiales precisos. Incluye así mismo asistencia técnica en diseño y montaje y formación posterior para la operación y supervisión.

| Código | Ud | Descripción | Rendimiento | Precio | Importe |
|---|---|---|---|---|---|
| $EQSANRO128 | Ud | Motogenerador Altare A385B (material; 12/07/2021) | 1 | 319908.43 | 319908.43 |
| %MONTK6 | h | Transporte y Montaje | 4 % | 319908.43 | 12796.34 |
| %PRUEBK2 | tS | Puesta en Marcha y Pruebas Funcionamiento | 2 % | 332704.77 | 6654.10 |
|  |  | Total |  |  | 339358.87 |

#### A2.02.21 Instrumentación (04/02/2004)
Importe: 294731.44

##### A2.02.21.1 Medidores Caudal
Importe: 48934.34

**MCAEH80** Ud Medidor electromagnético en tubería DN 80 mm tipo2
2 Ud × 954.72 (1012 con costes indirectos) = 2024.00
Medidor electromagnético DN 80.
Marca: ENDRESS + HAUSER o equivalente
Modelo: Promag 10W80
Caudalímetro electromagnético
Conductividad mínima: 5 µS/ cm
Recubrimiento interior: Poliuretano
Conexión a proceso: Bridas PN 16, en 1092-1 (DIN2501), acero al carbono
St37-2/FE 410W B
Electrodos: 1.4435/316L
Calibración: 0,5%
Homologación: Zonas no clasificadas
Cabezal: Campo Alu, IP67 NEMA4X
Cable, versión remota: 5,0 m. cable de bobinas y señal
Entrada de cable: Prensaestopa M20
Alimentación; display: 85- 250VAC; 2- linea, pulsadores
Señal de salida: 4- 20 mA HART+ impulso pasivo

| Código | Ud | Descripción | Rendimiento | Precio | Importe |
|---|---|---|---|---|---|
| $MCAEH80 | ud | Medidor electromagnético en tubería DN 80 mm tipo2 (material) | 1 | 900 | 900.00 |
| %MONTK6 | h | Transporte y Montaje | 4 % | 900.00 | 36.00 |
| %PRUEBK2 | tS | Puesta en Marcha y Pruebas Funcionamiento | 2 % | 936.00 | 18.72 |
|  |  | Total |  |  | 954.72 |

*Pliego de condiciones*
1-10-2002

| Medición | Uds. | Parcial |
|---|---|---|
| Llegada Carteya | 1 | 1.00 |
| Descarga Fosas | 1 | 1.00 |
| Total |  | 2 |

**MCAEH100** Ud Medidor electromagnético en tubería DN 100 mm tipo2
2 Ud × 1012 (1072.72 con costes indirectos) = 2145.44
Medidor electromagnético DN 100.
Marca: ENDRESS + HAUSER o equivalente
Modelo: Promag 10W1H
Caudalímetro electromagnético
Conductividad mínima: 5 µS/ cm
Recubrimiento interior: Poliuretano
Conexión a proceso: Bridas PN 16, en 1092-1 (DIN2501), acero al carbono St37-2/FE 410W B
Electrodos: 1.4435/316L
Calibración: 0,5%
Homologación: Zonas no clasificadas
Cabezal: Campo Alu, IP67 NEMA4X
Cable, versión remota: 5,0 m. cable de bobinas y señal
Entrada de cable: Prensaestopa M20
Alimentación; display: 85- 250VAC; 2- linea, pulsadores
Señal de salida: 4- 20 mA HART+ impulso pasivo

| Código | Ud | Descripción | Rendimiento | Precio | Importe |
|---|---|---|---|---|---|
| $MCAEH100 | Ud | Medidor electromagnético en tubería DN 100 mm tipo2 (material) | 1 | 954 | 954.00 |
| %MONTK6 | h | Transporte y Montaje | 4 % | 954.00 | 38.16 |
| %PRUEBK2 | tS | Puesta en Marcha y Pruebas Funcionamiento | 2 % | 992.16 | 19.84 |
|  |  | Total |  |  | 1012 |

| Medición | Uds. | Parcial |
|---|---|---|
| Bombeo fangos 1os | 1 | 1.00 |
| Bombeo fangos exceso | 1 | 1.00 |
| Total |  | 2 |

**MCAEH150** Ud Medidor electromagnético en tubería DN 150 mm tipo2
1 Ud × 1055.5 (1118.83 con costes indirectos) = 1118.83
Medidor electromagnético DN 150.
Marca:ENDRESS + HAUSER o equivalente
Promag 10L1F, DN150 6"
Medidor Electromagnético de Caudal
additional specification
Idioma Inglés
Asignar línea 1 Volumen caudal
Asignar línea 2 Totalizador 1
Asignar señal de salida corriente Volumen caudal
Span de corriente 4-20 mA HART NAMUR
Valor 20mA 150.000 m3/h
Constante de Tiempo 1.000 s
PulseOutput1Assign Volumen caudal
PulseOutput1Value 0.02500 m3
Amplitud del Pulso 100.000 ms
PulseOutput1OutputSignal Pasivo - negativo
Modo contra Fallo salida corriente/Failsafe mode curren
Asignar Totalizador 1 Volumen caudal
Unidades Totalizador 1 m3
M Recubrimiento Interno: Poliuretano Certificado
WRAS BS6920 para Agua Potable
E Conexión a Proceso: PN10, St37-2, Bridas locas,
chapa estampada EN1092-1 (DIN2501)
0 Electrodos: 1.4435/316L
A Calibración: 0.5%
1 Test Adicional: No incluído
A Homologación: Zona no clasificada
A Versión: Compacta. Cabezal Alu, IP67 NEMA4X
0 Cable, Versión Remota: No requerido
A Entrada de Cable: Prensaestopas M20
4 Alimentación; Display: 85-250VAC; LCD 2 líneas,
pulsadores
A Ajuste; Software: Estándar de fábrica. Versión
Básica
A Señal de Salida: 4-20mA HART + Impulso Pasivo

| Código | Ud | Descripción | Rendimiento | Precio | Importe |
|---|---|---|---|---|---|
| $MCAEH150 | Ud | Medidor electromagnético en tubería DN 150 mm tipo2 (material) | 1 | 995 | 995.00 |
| %MONTK6 | h | Transporte y Montaje | 4 % | 995.00 | 39.80 |
| %PRUEBK2 | tS | Puesta en Marcha y Pruebas Funcionamiento | 2 % | 1034.80 | 20.70 |
|  |  | Total |  |  | 1055.5 |

*Pliego de condiciones*
1-10-2002

| Medición | Uds. | Parcial |
|---|---|---|
| Bombeo de Fosas | 1 | 1.00 |
| Total |  | 1 |

**MCAEH300** Ud Medidor electromagnético en tubería DN 300 mm tipo2
3 Ud × 1122.87 (1190.24 con costes indirectos) = 3570.72

| Medición | Uds. | Parcial |
|---|---|---|
| Recir. Int. eliminación bio Fosforo | 3 | 3.00 |
| Total |  | 3 |

**MCAEH350** Ud Medidor electromagnético en tubería DN 350 mm tipo2
4 Ud × 1962.48 (2080.23 con costes indirectos) = 8320.92

| Medición | Uds. | Parcial |
|---|---|---|
| Llegada San Roque | 1 | 1.00 |
| Recir ext fangos | 3 | 3.00 |
| Total |  | 4 |

**MCAEH500** Ud Medidor electromagnético en tubería DN 500 mm tipo2
4 Ud × 2423.93 (2569.37 con costes indirectos) = 10277.48

| Medición | Uds. | Parcial |
|---|---|---|
| Llegada Guadacorte | 1 | 1.00 |
| Recir. Int. eliminación Nitratos | 3 | 3.00 |
| Total |  | 4 |

**MCAEH600** Ud Medidor electromagnético en tubería DN 600 mm tipo2
2 Ud × 3129.36 (3317.12 con costes indirectos) = 6634.24
Marca: ENDRESS+HAUSER o equivalente
Modelo: Promag 10L5H, DN600
Medidor Electromagnético de Caudal
Asignar línea 1 Volumen caudal
Asignar línea 2 Totalizador 1
Asignar señal de salida corriente Volumen caudal
Span de corriente 4-20 mA HART NAMUR
Valor 20mA 2,000.000 m3/h
Constante de Tiempo 1.000 s
PulseOutput1Assign Volumen caudal
PulseOutput1Value 0.25000 m3
Amplitud del Pulso 100.000 ms
PulseOutput1OutputSignal Pasivo - negativo
Modo contra Fallo salida corriente/Failsafe mode curren
Asignar Totalizador 1 Volumen caudal
Unidades Totalizador 1 m3
M Recubrimiento Interno: Poliuretano Certificado
WRAS BS6920 para Agua Potable
2 Conexión a Proceso: PN10, Acero al Carbono,
Bridas EN1092-1 (DIN2501)
0 Electrodos: 1.4435/316L
A Calibración: 0.5%
1 Test Adicional: No incluído
A Homologación: Zona no clasificada
A Versión: Compacta. Cabezal Alu, IP67 NEMA4X
0 Cable, Versión Remota: No requerido
A Entrada de Cable: Prensaestopas M20
4 Alimentación; Display: 85-250VAC; LCD 2 líneas,
pulsadores
A Ajuste; Software: Estándar de fábrica. Versión
Básica
A Señal de Salida: 4-20mA HART + Impulso Pasivo

| Código | Ud | Descripción | Rendimiento | Precio | Importe |
|---|---|---|---|---|---|
| $MCAEH600 | Ud | Medidor electromagnético en tubería DN 600 mm tipo2 (material) | 1 | 2950 | 2950.00 |
| %MONTK6 | h | Transporte y Montaje | 4 % | 2950.00 | 118.00 |
| %PRUEBK2 | tS | Puesta en Marcha y Pruebas Funcionamiento | 2 % | 3068.00 | 61.36 |
|  |  | Total |  |  | 3129.36 |

| Medición | Uds. | Parcial |
|---|---|---|
| Salida pretratamiento | 1 | 1.00 |
| Salida agua dec. secundaria | 1 | 1.00 |
| Total |  | 2 |

**IFCMTAE0100** Ud Medidor de caudal másico de aire
3 Ud × 2068.56 (2192.67 con costes indirectos) = 6578.01
Medidor de caudal de aire másico de las siguientes características:
- Principio de medida: efecto térmico
- Servicio: Medida de caudal de aire
- Marca: KROHNE o similar
- Modelo SS 20.500
- Características técnicas:
. Materiales Acero inox 304
. Longitud de inserción 600 mm
. Montaje Compacto
. Protección IP 65
. Temp máxima 80 º C
. Alimentación 18-30 Vdc
. Señal de salida 4 ... 20 mA/Profibus DP
. Indicación Display digital
Caudal instantáneo
Totalizador (8 dígitos)
. Precisión 1 % de la escala completa
. Calibrado Para aire
. Sujeción anillo de compresión ½ "NPTM

| Código | Ud | Descripción | Rendimiento | Precio | Importe |
|---|---|---|---|---|---|
| $IFCMTAE0100 | Ud | Medido Caudal másico aire (material) | 1 | 1950 | 1950.00 |
| %MONTK6 | h | Transporte y Montaje | 4 % | 1950.00 | 78.00 |
| %PRUEBK2 | tS | Puesta en Marcha y Pruebas Funcionamiento | 2 % | 2028.00 | 40.56 |
|  |  | Total |  |  | 2068.56 |

| Medición | Uds. | Parcial |
|---|---|---|
| En entrada aire a reactores | 3 | 3.00 |
| Total |  | 3 |

**IFCMDAE0100** Ud Medidor de caudal másico de biogás
3 Ud × 2598.96 (2754.9 con costes indirectos) = 8264.70
Medidor de caudal de aire másico de las siguientes características:
- Principio de medida: efecto térmico
- Servicio: Medida de caudal de biogás en tubería
- Marca: KROHNE o similar
- Modelo SS 20.600
- Características técnicas:
. Materiales Acero inox 316 L
. Montaje Compacto
. Protección IP 65
. Temp máxima 120 º C
. Alimentación 18-30 Vdc
. Señal de salida 4 ... 20 mA/Profibus DP
. Indicación Display digital
. Caudal instantáneo
. Totalizador (8 dígitos)
. Precisión 2 % de la lectura
. Sistema de montaje 620-M1

| Código | Ud | Descripción | Rendimiento | Precio | Importe |
|---|---|---|---|---|---|
| $IFCMDAE0100 | Ud | Medidor caudal maxico biogas (material) | 1 | 2450 | 2450.00 |
| %MONTK6 | h | Transporte y Montaje | 4 % | 2450.00 | 98.00 |
| %PRUEBK2 | tS | Puesta en Marcha y Pruebas Funcionamiento | 2 % | 2548.00 | 50.96 |
|  |  | Total |  |  | 2598.96 |

| Medición | Uds. | Parcial |
|---|---|---|
| Entrada a gasometro | 2 | 2.00 |
| Entrada antorcha | 1 | 1.00 |
| Total |  | 3 |

##### A2.02.21.2 Medidores Nivel y Presión (04/02/2004)
Importe: 22676.74

**P6PEZOM2** ud Limnímetro Radar
8 ud × 1392 (1475.52 con costes indirectos) = 11804.16

| Medición | Uds. | Parcial |
|---|---|---|
| Obra de llegada | 1 | 1.00 |
| Vertederos de entrada a reactores | 3 | 3.00 |
| Canal bypass dec 1ª | 1 | 1.00 |
| Canal UV | 1 | 1.00 |
| Deposito agua regenerda | 1 | 1.00 |
| Tolvas de fangos | 1 | 1.00 |
| Total |  | 8 |

**P6BOYA1** ud Boya medida de nivel
12 ud × 255.97 (271.33 con costes indirectos) = 3255.96

| Medición | Uds. | Parcial |
|---|---|---|
| Deposito recepcion fosas | 1 | 1.00 |
| Deposito fangos primarios | 1 | 1.00 |
| Deposito descarga | 1 | 1.00 |
| Deposito agua tratada | 2 | 2.00 |
| Deposito homogenización fangos | 1 | 1.00 |
| Deposito Tampón fangos | 1 | 1.00 |
| Bombeo rec. ext fangos 2º | 3 | 3.00 |
| Bombeo de fangos exceso | 1 | 1.00 |
| Bombeo vaciado plat. inf | 1 | 1.00 |
| Total |  | 12 |

**MNHDEHC** Ud Medidor de nivel hidrostático, rango de 0-4 m.c.a. (29/07/2020)
3 Ud × 137 (145.22 con costes indirectos) = 435.66
Medidor de nivel hidrostático, rango de 0-4 m.c.a.
Marca Endress Hauser
Modelo Liquipoint FTW23
Measuring Principle Conductivo
Detección de nivel capacitiva
Característica / Aplicación Interruptor de nivel de punto compacto para utilización en líquidos de base agua
Especialidades Apropiado para CIP y SIP
Suministro / Comunicación 10…30 V DC
Temperatura ambiente -40 ... 70°C
-40 ... 158°F
Temperatura del proceso Estándar: -20 ... 100°C
Limpieza:
-20 ... 135°C para 1h
-4 ... 275F para 1h
Presión de proceso absoluta / límite de sobrepresión máx. Vacío ... 16 bar
Vacío ....232 psi
Principales partes húmedas Sensor: 316L
Aislamiento del Sensor: PEEK
Conexión a proceso Cuerda G1, G1/2, G3/4, M24
Comunicación DC PNP

| Código | Ud | Descripción | Rendimiento | Precio | Importe |
|---|---|---|---|---|---|
| $MNHDEHC | Ud | Medidor de nivel hidrostático, rango de 0-4 m.c.a. (material; 29/07/2020) | 1 | 137 | 137.00 |
|  |  | Total |  |  | 137 |

| Medición | Uds. | Parcial |
|---|---|---|
| Deposito CLONa | 1 | 1.00 |
| Deposito Cl3Fe | 1 | 1.00 |
| Deposito NaOH | 1 | 1.00 |
| Total |  | 3 |

**IPTROAE001** Ud Transmisor presión relativa 1 bar (29/01/2018)
4 Ud × 215.59 (228.53 con costes indirectos) = 914.12
Transmisor de presión relativa, con las siguientes características:
- Marca: KROHNE o similar
- Modelo: OPTIBAR P 1010C
- Rango de medida: 2.0 bar/200kPa/30psi
- Precisión de la medida: +/- 0.25% del F.E
- Conexión a proceso de rosca: ANSI 1/2 NPT-M
- Juntas: FKM
- Diafragma/relleno: 1.4435 ( AISI 316L). Aceite Silicona
- Conexión Eléctrica: Conex. Valv. ISO 4400, M16, IP65
- Protección mecánica: IP65

| Código | Ud | Descripción | Rendimiento | Precio | Importe |
|---|---|---|---|---|---|
| $IPTROAE001_A | UD | Transmisor de presión (material; 29/01/2018) | 1 | 203.23 | 203.23 |
| %MONTK6 | h | Transporte y Montaje | 4 % | 203.23 | 8.13 |
| %PRUEBK2 | tS | Puesta en Marcha y Pruebas Funcionamiento | 2 % | 211.36 | 4.23 |
|  |  | Total |  |  | 215.59 |

| Medición | Uds. | Parcial |
|---|---|---|
| Bombeos de entrada | 4 | 4.00 |
| Total |  | 4 |

**MPI0MEMB** Ud Manometro Indicador con Membrana Separadora
28 Ud × 75.71 (80.25 con costes indirectos) = 2247.00

| Medición | Uds. | Parcial |
|---|---|---|
| Bombeo Recepcion fosas | 3 | 3.00 |
| Bombeo cuarentena | 2 | 2.00 |
| Bombeo tanque regulación | 2 | 2.00 |
| Bombeo flotantes primarios | 2 | 2.00 |
| Bombeo de fangos primarios | 2 | 2.00 |
| Soplantes | 3 | 3.00 |
| Bombeo rec. ext fangos 2º | 6 | 6.00 |
| Bombeo de fangos exceso | 2 | 2.00 |
| Bombeo vaciado plat. inf | 2 | 2.00 |
| Bombeo achique | 1 | 1.00 |
| Bomba lavado telas terciario | 1 | 1.00 |
| Grupo de presión | 2 | 2.00 |
| Total |  | 28 |

**MPEIBERFLUID** Ud Transmisor de presión (05/05/2006)
6 Ud × 180.34 (191.16 con costes indirectos) = 1146.96
Transmisor de presión
Marca: IBERFLUID o equivalente
Modelo: DRC-2B2-2
Campo de medición: 0 a 16 bar
Materiales:
Diafragma: Ceramica (AI203)
Carcasa: Acero inoxidable
Junta: Viton
Tª máxima: -30 a 100 ºC
Conexión a proceso: Rosca 1/2" Gas (BSP)
Conexión eléctrica: PG16
Salida: 4-20 mA/ 2 wire
Protección: IP65
Alimentación: 12 a 36 Vcc

| Código | Ud | Descripción | Rendimiento | Precio | Importe |
|---|---|---|---|---|---|
| $MPEIBERFLUID | Ud | Transmisor de presión (material; 05/05/2006) | 1 | 170 | 170.00 |
| %MONTK6 | h | Transporte y Montaje | 4 % | 170.00 | 6.80 |
| %PRUEBK2 | tS | Puesta en Marcha y Pruebas Funcionamiento | 2 % | 176.80 | 3.54 |
|  |  | Total |  |  | 180.34 |

| Medición | Uds. | Parcial |
|---|---|---|
| Red de aire de servicio | 1 | 1.00 |
| Red de agua de servicio | 1 | 1.00 |
| Colector comun soplantes | 1 | 1.00 |
| En centrifugas | 3 | 3.00 |
| Total |  | 6 |

**MCR00015** UD Medidor rotámetro DN15 mm (29/07/2020)
2 UD × 140.3 (148.72 con costes indirectos) = 297.44
Rotámetro para la medida de caudal para tubería de DN 15 mm
Marca: COMAQUINSA o equivalente.
Presión según modelo: 5 a 15 Kg/cm2.
Conexiones: Roscadas.
Tolerancia: ± 1 % final de escala.
Ambito de medida: 1:10
Montaje: Vertical.
MATERIALES:
Tubo de medida: Borosilicato.
Flotador: Ac inoxidable AISI 316, según necesidades.
Muelles o topes: Ac inoxidable AISI 316, PVC, PTFE, según necesidades.

| Código | Ud | Descripción | Rendimiento | Precio | Importe |
|---|---|---|---|---|---|
| $MCR00015 | Ud | Rotámetro DN15 (material; 29/07/2020) | 1 | 132.26 | 132.26 |
| %MONTK6 | h | Transporte y Montaje | 4 % | 132.26 | 5.29 |
| %PRUEBK2 | tS | Puesta en Marcha y Pruebas Funcionamiento | 2 % | 137.55 | 2.75 |
|  |  | Total |  |  | 140.3 |

| Medición | Uds. | Parcial |
|---|---|---|
| Dosificacion Cl3Fe | 1 | 1.00 |
| Dosificación Na(OH) | 1 | 1.00 |
| Total |  | 2 |

**MCR00025** Ud Medidor rotámetro DN25 mm
8 Ud × 303.71 (321.93 con costes indirectos) = 2575.44

| Medición | Uds. | Parcial |
|---|---|---|
| Dosificación ClONa | 1 | 1.00 |
| Agua servicio |  |  |
| Polielectrolito a espesado | 3 | 3.00 |
| Polielectrolito a predeshidratación | 2 | 2.00 |
| Polielectrolito a posdeshidratación | 2 | 2.00 |
| Total |  | 8 |

##### A2.02.21.3 Medidores de Parametros (29/01/2018)
Importe: 196871.1

**MFQPPHHCH** Ud Medidor de pH y Tª
7 Ud × 1538.16 (1630.45 con costes indirectos) = 11413.15
Medidor de pH y Tª, electrodo inmesión
Marca Hach o similar
Conjunto compuesto por:
Sensor combinado para medida de pH. Rango de medida 0-14 pH.
Sensor de temperatura Pt1000.
Set de montaje por pertiga 2 m de PVC
Controlador universal de 1 canal para conexion de sonda analogica de pH/ORP. 2 salidas 4-20 mA, 4 reles de alarma.
Alimentacion 100-240 Vca. Comunicacion Profibus DPV1.
Según EI 131

| Código | Ud | Descripción | Rendimiento | Precio | Importe |
|---|---|---|---|---|---|
| $MPHT | Ud | Medidor de pH y Tª (material) | 1 | 1450 | 1450.00 |
| %MONTK6 | h | Transporte y Montaje | 4 % | 1450.00 | 58.00 |
| %PRUEBK2 | tS | Puesta en Marcha y Pruebas Funcionamiento | 2 % | 1508.00 | 30.16 |
|  |  | Total |  |  | 1538.16 |

| Medición | Uds. | Parcial |
|---|---|---|
| Obra de llegada | 1 | 1.00 |
| cámara de descarga de fosas | 1 | 1.00 |
| cámara de cuarentena | 1 | 1.00 |
| Camara entrada a Biológico | 1 | 1.00 |
| Deposito agua regenerada | 2 | 2.00 |
| Salida agua tratada | 1 | 1.00 |
| Total |  | 7 |

**MFCHL3798** Ud Sensor inductivo de conductividad
2 Ud × 1856.4 (1967.78 con costes indirectos) = 3935.56
Sensor inductivo de conductividad
Marca: HACH LANGE o equivalente
Conjunto formado por:
LXV428.99.00001 Cond. 3798-S sc sensor inductivo digital de Conductividad, rango 0,2 - 2000 mS/cm. Material PEEK, cable 10 m. Montaje en inmersion.
Con sensor de temperatura.
Alimentacion 100-240 Vca. Comunicacion Profibus DPV1.
Según EI 133

| Código | Ud | Descripción | Rendimiento | Precio | Importe |
|---|---|---|---|---|---|
| $MFCHL379 | Ud | Sensor inductivo de conductividad (material) | 1 | 1750 | 1750.00 |
| %MONTK6 | h | Transporte y Montaje | 4 % | 1750.00 | 70.00 |
| %PRUEBK2 | tS | Puesta en Marcha y Pruebas Funcionamiento | 2 % | 1820.00 | 36.40 |
|  |  | Total |  |  | 1856.4 |

| Medición | Uds. | Parcial |
|---|---|---|
| Obra de llegada | 1 | 1.00 |
| Deposito de regulación | 1 | 1.00 |
| Total |  | 2 |

**MHACHBIO2L** Ud Equipamiento control biológico dos líneas
1 Ud × 16177.2 (17147.83 con costes indirectos) = 17147.83
Conjunto equipamiento para control del proceso de reactores biológicos
marca: HACH o similar
El conjunto lo compone:
6 x Sensor de oxígeno disuelto, con set de montaje en inmersión.
3 x Sensor de REDOX diferencial, con set de montaje en inmersión.
3 x Sensor de sólidos en suspensión, con set de montaje en inmersión.
Red de control multiparamétrico sc1000, formado por:
2 x base de 6 sensores digitales, una de las bases con comunicación Profibus DP para la comunicación desde
un punto.
1 x display táctil.
2 x conector de bus sc1000.
1 x cable de conexión de red sc1000 (precio por metro).
- Pértigas de inmersión para sensores de oxígeno disuelto y REDOX
- 3 x base sc1000 de 4 sensors digitales, una de ellas con Profibus DP.
- 1 x Conector adicional sc1000.

| Código | Ud | Descripción | Rendimiento | Precio | Importe |
|---|---|---|---|---|---|
| $MHACHBIOL | Ud | Equipamiento control biológico (material) | 1 | 15250 | 15250.00 |
| %MONTK6 | h | Transporte y Montaje | 4 % | 15250.00 | 610.00 |
| %PRUEBK2 | tS | Puesta en Marcha y Pruebas Funcionamiento | 2 % | 15860.00 | 317.20 |
|  |  | Total |  |  | 16177.2 |

| Medición | Uds. | Parcial |
|---|---|---|
| Pack de control 3 lineas | 1 | 1.00 |
| Total |  | 1 |

**AAMAH1000** Ud Analizador de amonio por Inmersión 1000 ppm
3 Ud × 3288.48 (3485.79 con costes indirectos) = 10457.37
Analizador de proceso para la medida de amonio, de las siguientes características:
- Marca: HACH LANGE o similar.
- Modelo: A-ISE sc
- Método de medida: Electrodo selectivo de amonio y potasio,
electrodo de referencia pHD
- Rangos de medida: 0,5 ... 1000 mg/l NH4-N.
- Tiempo de respuesta: < 3 min.
- pH de muestra: 5..9
- Instalación: Sumergido en el medio, conexión 1"
- Profundidad: 0,3 .. 3 m
- Velocidad de muestra: < 4 m/s
- Temperatura de muestra: +2 ... 40°C
- Dimensiones: 320 x 84,5 mm (L x D)
- Peso: 2,4 kg.
- Cable: Cable 10 m. a controlador SC
- Controlador:
. Modelo: SC1000
. Salidas analógicas: 0/4-20 mA con aislamiento galvánico
. Comunicaciones: Opcional MODBUS, Profibus DPV1
. Protección: IP-65
. Material: Carcasa ABS y metálica con acabado resistente
a corrosión
. Dimensiones: 150x315x250 mm
. Montaje: Mural, panel o tubo
. Alimentación: 100-240 VAC 50/60 Hz (opción 24Vdc)
. Display: Matriz gráficaTFT VGA 320x240 pixels retroiluminado
. Peso: 6,5 kg
- Cabezal de limpieza de aire para sondas de amonio
- Set de montaje:
. Material: Pértiga PVC, anclajes en acero inoxidable
. Temperatura: Máx. 60ºC
. Diámetro: 1½” con rosca 1”
. Longitud: 2,3 m
. Montaje: Tubo, pared o suelo

| Código | Ud | Descripción | Rendimiento | Precio | Importe |
|---|---|---|---|---|---|
| $IAAMAH1000A | Ud | Analizador de amonio por inmersión 1000 ppm (material) | 1 | 3100 | 3100.00 |
| %MONTK6 | h | Transporte y Montaje | 4 % | 3100.00 | 124.00 |
| %PRUEBK2 | tS | Puesta en Marcha y Pruebas Funcionamiento | 2 % | 3224.00 | 64.48 |
|  |  | Total |  |  | 3288.48 |

| Medición | Uds. | Parcial |
|---|---|---|
| Reactor Biologico | 3 | 3.00 |
| Total |  | 3 |

**ANIAH1000** Ud Analizador de nitrato por Inmersión 1000 ppm
3 Ud × 9812.4 (10401.14 con costes indirectos) = 31203.42
Analizador de proceso para la medida de amonio, de las siguientes características:
- Marca: HACH o similar.
- Modelo: Nitratax plus sc
- Método de medida: Método patentado doble haz
- Rangos de medida: 0,1 ... 25,0 mg/l NO2+3-N (5 mm)
- Camino óptico: 5 mm
- Tiempo de respuesta: > 1min ( ajustable)
- Tolerancia de medida: +/- 3% del valor medido +/- 0.5 mg/l
- Instalación: Sumergido en el medio, conexión 1"
- Temperatura de muestra: +2 ... 40°C
- Dimensiones: 329-333 x 70 mm (L x D)
- Peso: 3,6 kg.Aprox
- Cable: Cable 10 m. a controlador SC
- Controlador:
. Modelo: SC1000
. Salidas analógicas: 0/4-20 mA con aislamiento galvánico
. Comunicaciones: Opcional MODBUS, Profibus DPV1
. Protección: IP-65
. Material: Carcasa ABS y metálica con acabado resistente
a corrosión
. Dimensiones: 150x315x250 mm
. Montaje: Mural, panel o tubo
. Alimentación: 100-240 VAC 50/60 Hz (opción 24Vdc)
. Display: Matriz gráficaTFT VGA 320x240 pixels retroiluminado
. Peso: 6,5 kg
- Set de montaje:
. Celda de flujo para sonda Nitratax, 5 mm
- Incluidos:
. Set de escobillas de limpieza
. Solución estándar
. Manual de funcionamiento
. Certificado verificación en fábrica

| Código | Ud | Descripción | Rendimiento | Precio | Importe |
|---|---|---|---|---|---|
| $IANIAH1000 | Ud | Analizador de nitratos por inmersion 1000 ppm (material) | 1 | 9250 | 9250.00 |
| %MONTK6 | h | Transporte y Montaje | 4 % | 9250.00 | 370.00 |
| %PRUEBK2 | tS | Puesta en Marcha y Pruebas Funcionamiento | 2 % | 9620.00 | 192.40 |
|  |  | Total |  |  | 9812.4 |

| Medición | Uds. | Parcial |
|---|---|---|
| Reactor Biologico | 3 | 3.00 |
| Total |  | 3 |

**10144046** ud Analizador de ortofosfatos
1 ud × 8327.28 (8826.92 con costes indirectos) = 8826.92
ud. de Analizadores de Ortofosfatos en aguas residuales con las siguientes caracteristicas técnicas:
Marca: HACH LANGE, ENDRESS+HAUSER
Accesorios incluidos:
- SC1000 display para controlador con pantalla táctil.
- SC1000 base de controlador para conexión de 4 sondas sc, 4 salidas analógicas. Alimentación 220 V.
- PHOSPHAX SC, analizador de fosfato, rango 0,05-15mg/l PO4-P, 1 canal muestra continua con set de montaje en barandilla para analizador AMTAX/PHOSPHAX SC con controlador SC1000
- FILTRAX unidad de filtración y transporte de muestra, longitud 2 m.
- Sistema de filtración por membranas sumergidas en la muestra.
- Transporte de 1 l/h de permeado mediante peristáltica. Puede alimentar a varios analizadores en línea
- Set de montaje en acero inox. para Filtrax con soporte mural, pértiga 2 m. con abertura lateral para salida de tubo de muestra.
La unidad totalmente instalada y funcionando.

| Código | Ud | Descripción | Rendimiento | Precio | Importe |
|---|---|---|---|---|---|
| $10144046 | ud | Analizador de ortofosfatos (material) | 1 | 7850 | 7850.00 |
| %MONTK6 | h | Transporte y Montaje | 4 % | 7850.00 | 314.00 |
| %PRUEBK2 | tS | Puesta en Marcha y Pruebas Funcionamiento | 2 % | 8164.00 | 163.28 |
|  |  | Total |  |  | 8327.28 |

| Medición | Uds. | Parcial |
|---|---|---|
| Sálida reactores | 1 | 1.00 |
| Total |  | 1 |

**10144206** ud Filtración por membrana para muestras de Ortofosfatos
1 ud × 18564 (19677.84 con costes indirectos) = 19677.84
Ud. de filtración por membrana para muestreo de ortofosfatos en aguas residuales, con las siguientes caracteristicas técnicas:
Marca: HACH LANGE, ENDRESS+HAUSER
Accesorios incluidos:
- FILTRAX unidad de filtración y transporte de muestra, longitud 2 m.
- Sistema de filtración por membranas sumergidas en la muestra.
- Transporte de 1 l/h de permeado mediante peristáltica. Puede alimentar a varios analizadores en línea
- Set de montaje en acero inox. para Filtrax con soporte mural, pértiga 2 m. con abertura lateral para salida de tubo de muestra.
La unidad totalmente instalada y funcionando.

| Código | Ud | Descripción | Rendimiento | Precio | Importe |
|---|---|---|---|---|---|
| $10144206 | Ud | Filtración por membrana para muestras de Ortofosfatos (material) | 1 | 17500 | 17500.00 |
| %MONTK6 | h | Transporte y Montaje | 4 % | 17500.00 | 700.00 |
| %PRUEBK2 | tS | Puesta en Marcha y Pruebas Funcionamiento | 2 % | 18200.00 | 364.00 |
|  |  | Total |  |  | 18564 |

| Medición | Uds. | Largo | Parcial |
|---|---|---|---|
| junto analizador PO4 | 1 | 1 | 1.00 |
| Total |  |  | 1 |

**IAPOAE0020** Ud Analizador de fosfatos 20 ppm
1 Ud × 17238 (18272.28 con costes indirectos) = 18272.28
Analizador de fosfatos, de las siguientes características:
- Marca: HACH o similar.
- Modelo: Phosphax sc
- Método de medida: Fotómetro de doble haz con diodo LED
- Rangos de medida: 0,05 ... 15 mg/l PO4-P ( 2 canales)
- Tiempo de respuesta: < 5 min.
- Calibración: Limpieza y cero automático a intervalos programables
- Instalación: Montaje en barandilla para analizador PHOSPHAX
- Protección: IP65
- Temperatura de muestra: +4 ... 40°C
- Dimensiones: 320 x 84,5 mm (L x D)
- Peso: 31 kg.
- Controlador:
. Modelo: SC1000
. Salidas analógicas: 0/4-20 mA con aislamiento galvánico
. Comunicaciones: Opcional MODBUS, Profibus DPV1
. Protección: IP-65
. Material: Carcasa ABS y metálica con acabado resistente
a corrosión
. Dimensiones: 150x315x250 mm
. Montaje: Mural, panel o tubo
. Alimentación: 100-240 VAC 50/60 Hz (opción 24Vdc)
. Display: Matriz gráficaTFT VGA 320x240 pixels retroiluminado
. Peso: 6,5 kg
-Incluye:
. Unidad de filtración y transporte de muestra FILTRAX
. Longitud del tubo: 2 m
. Sistema de filtración por membranas sumergidas en la muestra.
. Transporte de 1l/h de permeado mediante peristáltica.
. Set de montaje en inmersión para sonda de FILTRAx en ac.inoxidable
con soporte mural 10 cm, pértiga 2 m con abertura lateral para salida de toma de muestra
. Abrazadera para montaje de controlador
- Incluido:
. 1 reactivo
. 1 solución de limpieza
. Set de fungibles
. Manual y programa de mantenimiento

| Código | Ud | Descripción | Rendimiento | Precio | Importe |
|---|---|---|---|---|---|
| IAPOAE0020A | Ud | Analisis de fosfatos 20 ppm (material) | 1 | 16250 | 16250.00 |
| %MONTK6 | h | Transporte y Montaje | 4 % | 16250.00 | 650.00 |
| %PRUEBK2 | tS | Puesta en Marcha y Pruebas Funcionamiento | 2 % | 16900.00 | 338.00 |
|  |  | Total |  |  | 17238 |

| Medición | Uds. | Parcial |
|---|---|---|
| salida reactor | 1 | 1.00 |
| Total |  | 1 |

**ITEOAE100100** Ud Equipo medida temperatura 100ºC (29/01/2018)
4 Ud × 141.21 (149.68 con costes indirectos) = 598.72
Equipo de medida de temperatura (sonda), de las siguientes características:
- Marca: KROHNE o similar
- Modelo: OPTITEMP TRA-S 12
- Cabezal: BA
. Material: Aluminio
. Rosca prensaestopas: M20 x1.5
. Protección: IP65
. Conexión: M24 x 1.5
- Sensor:
. Tipo: 1xPt100-A-3-WW-6
. Material: acero inox.
. Rango de Tª: -200...+600ºC
. Conexión: Transmisor montado en sobre inserción
- Montaje del transmsior en cabezal analógica ajustable transmisor 2 hilos
. Modelo: TT10C
. Entrada: RTD
. precisión: +/- 0,15% del span de temperatura
. Alimentación: 6.5...32 VDC
. Salida: 4-20 mA
- Diametro vaina: 12 mm
- Longitud inmersión: 160 mm
- Material vaina: AISI 316

| Código | Ud | Descripción | Rendimiento | Precio | Importe |
|---|---|---|---|---|---|
| $ITEOAE100100 | Ud | EQuipo medida temperatura (material; 29/01/2018) | 1 | 133.12 | 133.12 |
| %MONTK6 | h | Transporte y Montaje | 4 % | 133.12 | 5.32 |
| %PRUEBK2 | tS | Puesta en Marcha y Pruebas Funcionamiento | 2 % | 138.44 | 2.77 |
|  |  | Total |  |  | 141.21 |

| Medición | Uds. | Parcial |
|---|---|---|
| Intecambiadores | 2 | 2.00 |
| digestor | 2 | 2.00 |
| Total |  | 4 |

**GEINST021** Ud Estación automática de medición en continuio
1 Ud × 40840.8 (43291.25 con costes indirectos) = 43291.25
Estación de control de parametros de calidad de agua tratada
Los elementos incluidos en el suministro de la estación de medida son:
- Cabina de paneles sandwich.
- Instalación de Aire Acondicionado
- Instalación eléctrica.
- Sistema de alimentación ininterrumpida, UPS.
- Central de alarmas y sistemas de seguridad (videovigilancia).
- 1 Analizador multiparámetro.
- Central de adquisición y transmisión de datos.
Características físicas de la estación:
- Dimensiones aproximadas de 4 x 2 x 2,50 metros (largo x ancho x alto).
- Cerramiento de paneles sandwich de chapa prelacada y aislante de espuma de poliuretano de 40 mm.
- Puerta de entrada de 80 cm de ancho con cerradura de seguridad.
- El techo de la cabina presenta resistencia suficiente para permitir la instalación de posibles equipos auxiliares y aguantar el peso de las personas necesarias para su manipulación.
La cabina dispone de un sistema de control, adquisición y transmisión de datos que se encarga de las funciones siguientes:
- Control y supervisión del funcionamiento de la estación, incluyendo secuencias de limpieza de equipos, control a alarmas y control de funcionamiento
- Adquisición centralizada de los datos de calidad de las aguas proporcionada por los equipos automáticos instalados y de todas las señales auxiliares de la cabina.
- Transmisión remota de datos.
- Cámara IP, que permitirá la toma de fotografías y su envío al centro de control mediante la comunicación GSM/GPRS ofertada. Dicha cámara se puede proponer para la vigilancia perimetral de la propia estación (seguridad) o para controlar visualmente el aspecto del vertido en cada momento.
Sonda multiparamétrica:
o Temperatura 0 a 50ºC
o pH 0 a 14 uds pH
o Redox -1000 a +1000 mV 2500 a +2500 mV
o Conductividad 0 a 20 mS/cm - 0 a 100 mS/cm
o Oxígeno disuelto 0 a 25 ppm O2
o Turbidez 0 a 300 FAU - 0 a 1000 FAU
o SAC (Materia orgánica): 0 a 400 Abs/m - 0 a 1300 Abs/m

| Código | Ud | Descripción | Rendimiento | Precio | Importe |
|---|---|---|---|---|---|
| $GENINS021 | Ud | Estacion de Control para el monitoreo de la calidad en continuo (material) | 1 | 38500 | 38500.00 |
| %MONTK6 | h | Transporte y Montaje | 4 % | 38500.00 | 1540.00 |
| %PRUEBK2 | tS | Puesta en Marcha y Pruebas Funcionamiento | 2 % | 40040.00 | 800.80 |
|  |  | Total |  |  | 40840.8 |

| Medición | Uds. | Parcial |
|---|---|---|
| Salida de la EDAR | 1 | 1.00 |
| Total |  | 1 |

**10144041** ud Controlador con red sc1000
2 ud × 15116.4 (16023.38 con costes indirectos) = 32046.76
Ud. de Bases Controlador SC1000 para la conexión de las distintas sondas, con las siguientes caracteristicas técnicas:
Marca: HACH LANGE, ENDRESS+HAUSER
Ficha técnica:
Configuración en red que permite visualizar los datos de cualquier parámetro desde el display conectado a la red.
Configuración de Bases SC1000:
1ª. RED I: Formada por:
- 3 x Bases SC1000 para 6 sondas sc + 8 salidas analógicas ( REf. LXV400.99.00331)
- 1 x Display SC1000 ( Ref. LXV402.99.00001 )
2ª RED II: Formada por:
- 3 x Bases SC1000 para 6 sondas sc + + 8 salidas analógicas ( REf. LXV400.99.00331)
- 1 x Display SC1000 ( Ref. LXV402.99.00001 )
Cubiertas de protección solar para las bases .
La unidad totalmente instalada y funcionando.

| Código | Ud | Descripción | Rendimiento | Precio | Importe |
|---|---|---|---|---|---|
| $10144041 | ud | Controlador con red sc1000 (material) | 1 | 14250 | 14250.00 |
| %MONTK6 | h | Transporte y Montaje | 4 % | 14250.00 | 570.00 |
| %PRUEBK2 | tS | Puesta en Marcha y Pruebas Funcionamiento | 2 % | 14820.00 | 296.40 |
|  |  | Total |  |  | 15116.4 |

| Medición | Uds. | Parcial |
|---|---|---|
| tratamiento de señales | 2 | 2.00 |
| Total |  | 2 |

##### A2.02.21.4 Control de Acceso (19/05/2017)
Importe: 1961.22

**EQCLMSSL** Ud Sistema de reconocimiento de matrículas (19/05/2017)
1 Ud × 1850.21 (1961.22 con costes indirectos) = 1961.22
Sistema integrado RFID de lectura y reconocimiento de matrículas
Marca: Simec o similar
Modelo: TagMaster LR6 o equivalente
Programable, de arquitectura abierta (Linux, TCP/IP)
Reloj en tiempo real de gran precisión (RTC)
Interfaces: Ethernet, RS232, RS485, Wiegand y Clock/Data
Entradas: 3 / Salidas: 3 de propósito general
100 Canales de frecuenciapara permitir el funcionamieto simultáneo de varios lectores
Frecuencia de funcionamiento: 2,435GHz a 2,465 GHz
Rango de lectura: ajustable hasta 10 metros
Rango de escritura: hasta 0,5 metros
Dimensiones: 290 x 165 x 56 mm
Alimentación: de 10 a 30 VDC
Consumo: de 5 a 15 W
Memoria flash 16 Mb, RAM 32 Mb
Temperatura de funcionamiento: -40ºC a +70ºC
Grado de protección: IP 66
Certificaciones: Normas CE acorde a directivas R&TTE 1999/5/CE, FCC M39LRRXX
Según EI 161

| Código | Ud | Descripción | Rendimiento | Precio | Importe |
|---|---|---|---|---|---|
| $EQCLMSSL | Ud | Sistema de reconocimiento de matrículas (material; 19/05/2017) | 1 | 1744.16 | 1744.16 |
| %MONTK6 | h | Transporte y Montaje | 4 % | 1744.16 | 69.77 |
| %PRUEBK2 | tS | Puesta en Marcha y Pruebas Funcionamiento | 2 % | 1813.93 | 36.28 |
|  |  | Total |  |  | 1850.21 |

| Medición | Uds. | Parcial |
|---|---|---|
| Recepción de Fosas | 1 | 1.00 |
| Total |  | 1 |

##### A2.02.21.5 Ambientales
Importe: 24288.04

**IGHSAM02** Ud Sistema detección H2S
4 Ud × 1644.24 (1742.89 con costes indirectos) = 6971.56
Detector de H2S en ambiente en 2 puntos, de las siguientes características:
- Marca: IBERFLUID HONEYWELL
- 2 Sensores H2S:
. Modelo: Sensepoint XCD
. Referencia: SPXCDALMHX
. Rango de medida: 0-50 ppm
. Precisión: 1 ppm
. Material cabezal: en aluminio pintado LM25
. Display LCD: incluido
. Salida: 4-20 mA a 3 hilos
. Relés: 2 alarma + fallo
. Alimentación: 24 VDC
. Conexión eléctrica: M20
. Certificado ATEX: Ex II GD Ex d IIC Gb T6 (Ta de -40 a 65ºC) Ex tb IIIC T85ºC

| Código | Ud | Descripción | Rendimiento | Precio | Importe |
|---|---|---|---|---|---|
| $IGHSAM02__A | Ud | Sistema detección H2S (material) | 1 | 1550 | 1550.00 |
| %MONTK6 | h | Transporte y Montaje | 4 % | 1550.00 | 62.00 |
| %PRUEBK2 | tS | Puesta en Marcha y Pruebas Funcionamiento | 2 % | 1612.00 | 32.24 |
|  |  | Total |  |  | 1644.24 |

| Medición | Uds. | Parcial |
|---|---|---|
| Edificio de FAngos | 3 | 3.00 |
| Edficio Pretratamiento | 1 | 1.00 |
| Total |  | 4 |

**IGMEAA100** Ud Sistema analizador CH4
4 Ud × 4084.08 (4329.12 con costes indirectos) = 17316.48
Analizador de riqueza de metano en biogas.
Marca: MATELCO o similar.
- Características generales:
. Construcción modular, con capacidad de incorporar hasta 4 sensores y diferentes configuraciones posibles (compacta o separada con 1 o 2 entradas de muestra)
. Sistema compacto en panel de montaje 596 x 450 mm
. Transmisor con display 4 lineas y 20 caracteres
. Módulo de alimentación 220-115 Vac, con fusible de protección
. Sistema de deshumidificación de muestra, con filtro de partículas integrado (2 micras) y bomba peristáltica para drenaje de condensados
. Bomba de muestra tipo diafragma 90 l/h con control automático de caudal (adecuada para P gas de -50 mbar a + 20 mbar)
. Sensor de caudal integrado, con indicación sobre display
. Interface de comunicación RS485 Modbus y USB tipo B (otras disponibles)
. Señales de salida: 4 salidas 0/4-20 mA y 4 salidas 0-5/10 V
. Con 2 entradas para control remoto del equipo
- Condiciones de uso:
. Condiciones ambientales: 10 a 50 ºC y 5 a 90 % H.R.
. Condiciones de la muestra:
. presión atmosférica (mayores opcionales)
. temperatura máx 100ºC
. partículas, máximo 10 mg/Nm3 y granulometría > 2 micras
. sin sustancias adherentes o polimerizables
- Características particulares:
. Modóulo báse compacto con transmisor y módulo alimentación
. Deshumidificador MD3, con enfríamiento a +1ºC, y pto de rocio en salida + 4ºC (para 100 l/h caudal de gas a 100C saturado en humedad)
. Sensor NDIR para medida CH4 rango 0-100% vol en Biogás
. Señales de salidas extra: 2 relés SPDT
. Versión especial para trabajar en sobrepresión (si P muestra > 20 mbar g) hasta P max = 0,8 bar g para sensor NDIR / 250 mbar g para sensor EQ

| Código | Ud | Descripción | Rendimiento | Precio | Importe |
|---|---|---|---|---|---|
| $IGMEAA100_A | ud | Sistema analizador CH4 (material) | 1 | 3850 | 3850.00 |
| %MONTK6 | h | Transporte y Montaje | 4 % | 3850.00 | 154.00 |
| %PRUEBK2 | tS | Puesta en Marcha y Pruebas Funcionamiento | 2 % | 4004.00 | 80.08 |
|  |  | Total |  |  | 4084.08 |

| Medición | Uds. | Parcial |
|---|---|---|
| Edif pret | 1 | 1.00 |
| Edif fangos | 3 | 3.00 |
| Total |  | 4 |

#### A2.02.22 Tratamiento de olores (14/02/2001)
Importe: 203942.47

##### A2.02.22.1 Desodorización Pretratamiento (10/06/2004)
Importe: 81004.31

**EQ1221A_1** Ud Sistema tratamiento biotrickling de olores 17.000 m3/h
1 Ud × 53167.3 (56357.34 con costes indirectos) = 56357.34
Sistema tratamiento biotrickling de olores 17.000 m3/h
Servicio: Edificio de pre tratamiento
Tipo tratamiento olores: Biotrickling
Marca: TECNIUM o equivalente
Características:
Condiciones de operación:
Caudal de aire a tratar: 17.000 m³/h
Composición: Aire + H2S + R-SH+ NH3 + R-NH
Concentración contaminantes: 20 ppm
Temperatura: Ambiente
Líquido de humectación: Agua
Eficacia de depuración: 99%
Pérdida de carga equipos: 800 Pa
Pérdida de carga conductos: 1.000 Pa
Pérdida carga total: 1.800 Pa
1 BIOTRICKLING vertical, modelo BTFSS - 30, con las siguientes dimensiones y características generales:
Material barrera química : Resina estervinilica /fibra de vidrio
Material refuerzo mecánico : Resina ortoftálica / fibra de vidrio
Color de acabado : Blanco RAL 9010
Diámetro : 3.000 m.m
Altura total aproximada : 8.000 m.m
Espesor de construcción : 13,8/12,1/10,8 m.m
Capacidad de líquido
contenido en el fondo : 7.000 l
Elementos de contacto utilizados
- Tipo : Inorgánico desordenado con gran superficie específica y baja pérdida de carga tipo Bitec
Separador de gotas
- Tipo : Láminas activas para flujo vertical
- Material : Polipropileno
Accesorios incluidos
- Medidor de pérdida de carga de los internos con indicación visual.
- Indicador de nivel con 3 puntos de consigna y electroválvula para entrada automática de agua. Alimentación 230 VAC.
- Medidor de pH. Alimentación 230 VAC.
- Rebosadero en PVC con cierre hidráulico y drenaje.
1 BOMBA centrífuga horizontal para recirculación del líquido de lavado, modelo BHCKK 4.12, con las siguientes características:
Material de las partes en contacto con el fluido : Polipropileno
Acoplamiento al motor : Directo
Caudal :28 m3/h
Altura manométrica total : 18 m.c.l.
Estanqueidad eje : Cierre mecánico simple interior
Tecnium IP-5
Materiales del cierre mecánico
- Rotor : CSi
- Estator :CSi
- Juntas : NBR
Potencia instalada : 7,5 kW
Tensión motor :440 V
Velocidad angular del motor : 3.480 r.p.m.
Protección del motor : IP-55
1 VENTILADOR centrífugo, modelo MMSSI- 5575R con las siguientes características:
Material de las partes en contacto con el fluido : Turbina: AISI 316
Difusor: Resina estervinilica/ fibra de vidrio
Acoplamiento al motor : Poleas-correas
Caudal : 17.000 m3/h
Presión estática : 2.880 Pa
Estanqueidad eje : Deflector limitador de fugas
Potencia instalada : 37 kW
Tensión motor :440 V
Velocidad angular del motor : 1.740 r.p.m.
Protección del motor : IP-55
Nivel sonoro : 98 dB(A)
CALORIFUGADO TORRE
Calorifugado del fondo de la torre con placa de poliuretano de 40 mm de espesor y traceado eléctrico para evitar la congelación del líquido en invierno y mantener lo más alta posible la temperatura de cara a la actividad biológica de los microorganismos.

| Código | Ud | Descripción | Rendimiento | Precio | Importe |
|---|---|---|---|---|---|
| $EQ1221A_1 | Ud | Biotrickling edificio fangos de 28.350 m3/h (material) | 1 | 50120 | 50120.00 |
| %MONTK6 | h | Transporte y Montaje | 4 % | 50120.00 | 2004.80 |
| %PRUEBK2 | tS | Puesta en Marcha y Pruebas Funcionamiento | 2 % | 52124.80 | 1042.50 |
|  |  | Total |  |  | 53167.3 |

**DMT250502** Ud Rejilla de 500*300 mm aleta 25
13 Ud × 153.82 (163.05 con costes indirectos) = 2119.65
Sum. y col. de Rejilla para retorno de aire con aletas fijas a 45º y paralelas a la cota mayor serie DMT. dim. 500*300 mm, aleta de 25 mm, construida en aluminio y lacado color blanco M9016 con regulador de caudal de aletas opuestas, construido en acero electro-zincado lacado negro SP, fijación con clips (S) y marco de montaje CM.
Marca MADEL o similar.

| Código | Ud | Descripción | Rendimiento | Precio | Importe |
|---|---|---|---|---|---|
| $DMT250502 | Ud | Rejilla de 500*300 mm aleta 25 (material) | 1 | 145 | 145.00 |
| %MONTK6 | h | Transporte y Montaje | 4 % | 145.00 | 5.80 |
| %PRUEBK2 | tS | Puesta en Marcha y Pruebas Funcionamiento | 2 % | 150.80 | 3.02 |
|  |  | Total |  |  | 153.82 |

**TBTPP090** m Tubería de Polipropileno de DN 90 (01/08/2020)
44 m × 22.01 (23.33 con costes indirectos) = 1026.52
Tubería de polipropileno de DN 90 mm
Construcción: Tubería y piezas especiales estándar.
Material: PP
Materiales accesorios: PP, piezas estándar.
Presión: PN 2,5

| Código | Ud | Descripción | Rendimiento | Precio | Importe |
|---|---|---|---|---|---|
| $TBTPP90 | m | Tubería de Polipropileno de DN 160 (material; 01/08/2020) | 1 | 20.75 | 20.75 |
| %MONTK6 | h | Transporte y Montaje | 4 % | 20.75 | 0.83 |
| %PRUEBK2 | tS | Puesta en Marcha y Pruebas Funcionamiento | 2 % | 21.58 | 0.43 |
|  |  | Total |  |  | 22.01 |

| Medición | Uds. | Largo | Parcial |
|---|---|---|---|
| Dep. Cuarentena | 1 | 3 | 3.00 |
|  | 1 | 10 | 10.00 |
| Dep. Rep. Fosas | 1 | 3 | 3.00 |
|  | 1 | 10 | 10.00 |
| Z. LAvador arenas | 1 | 8 | 8.00 |
| z. Concentrador grasas | 1 | 10 | 10.00 |
| Total |  |  | 44 |

**COMP0090** Ud Compuerta regulación aire 90 mm Ø
4 Ud × 47.74 (50.6 con costes indirectos) = 202.40
Compuerta de regulación de flujo mediante lentejuela interior giratoria. Pueden ser manuales o automáticas y con la posibilidad de que el cierre sea estanco. Indispensable en las instalaciones con gran cadencia de regulación. De aplicación en tuberías de captación de polvo y transporte neumático.
Diámetro 110 mm

| Código | Ud | Descripción | Rendimiento | Precio | Importe |
|---|---|---|---|---|---|
| $COMP0090 | Ud | Compuerta regulación aire 90mm Ø (material) | 1 | 45 | 45.00 |
| %MONTK6 | h | Transporte y Montaje | 4 % | 45.00 | 1.80 |
| %PRUEBK2 | tS | Puesta en Marcha y Pruebas Funcionamiento | 2 % | 46.80 | 0.94 |
|  |  | Total |  |  | 47.74 |

| Medición | Uds. | Largo | Parcial |
|---|---|---|---|
| Dep. Cuarentena | 1 | 1 | 1.00 |
| Dep. Rep. Fosas | 1 | 1 | 1.00 |
| Z. Lavador arenas | 1 | 1 | 1.00 |
| Z. Concentrador grasas | 1 | 1 | 1.00 |
| Total |  |  | 4 |

**TBTPP110** M Tubería de Polipropileno de DN 110 (01/08/2020)
41 M × 22.85 (24.22 con costes indirectos) = 993.02
Tubería de polipropileno de DN 110 mm
Construcción: Tubería y piezas especiales estándar.
Material: PP
Materiales accesorios: PP, piezas estándar.
Presión: PN 2,5

| Código | Ud | Descripción | Rendimiento | Precio | Importe |
|---|---|---|---|---|---|
| $TBTPP110 | m | Tubería de Polipropileno de DN 110 (material; 01/08/2020) | 1 | 21.54 | 21.54 |
| %MONTK6 | h | Transporte y Montaje | 4 % | 21.54 | 0.86 |
| %PRUEBK2 | tS | Puesta en Marcha y Pruebas Funcionamiento | 2 % | 22.40 | 0.45 |
|  |  | Total |  |  | 22.85 |

| Medición | Uds. | Largo | Parcial |
|---|---|---|---|
| Desarenador | 2 | 19 | 38.00 |
|  | 1 | 3 | 3.00 |
| Total |  |  | 41 |

**COMP0110** Ud Compuerta regulación aire 110 mm Ø
2 Ud × 43.49 (46.1 con costes indirectos) = 92.20
Compuerta de regulación de flujo mediante lentejuela interior giratoria. Pueden ser manuales o automáticas y con la posibilidad de que el cierre sea estanco. Indispensable en las instalaciones con gran cadencia de regulación. De aplicación en tuberías de captación de polvo y transporte neumático.
Diámetro 110 mm

| Código | Ud | Descripción | Rendimiento | Precio | Importe |
|---|---|---|---|---|---|
| $COMP0110 | Ud | Compuerta regulación aire 110 mm Ø (material) | 1 | 41 | 41.00 |
| %MONTK6 | h | Transporte y Montaje | 4 % | 41.00 | 1.64 |
| %PRUEBK2 | tS | Puesta en Marcha y Pruebas Funcionamiento | 2 % | 42.64 | 0.85 |
|  |  | Total |  |  | 43.49 |

**TBTPP125** m Tubería de Polipropileno de DN 125 (01/08/2020)
20 m × 23.76 (25.19 con costes indirectos) = 503.80
Tubería de polipropileno de DN 125 mm
Construcción: Ttubería y piezas especiales estándar.
Material: PP
Materiales accesorios: PP, piezas estándar.
Presión: PN 2,5

| Código | Ud | Descripción | Rendimiento | Precio | Importe |
|---|---|---|---|---|---|
| $TBTPP125 | m | Tubería de Polipropileno de DN 125 (material; 01/08/2020) | 1 | 22.39 | 22.39 |
| %MONTK6 | h | Transporte y Montaje | 4 % | 22.39 | 0.90 |
| %PRUEBK2 | tS | Puesta en Marcha y Pruebas Funcionamiento | 2 % | 23.29 | 0.47 |
|  |  | Total |  |  | 23.76 |

| Medición | Uds. | Largo | Parcial |
|---|---|---|---|
| arqueta recepcion - tamizado | 1 | 20 | 20.00 |
| Total |  |  | 20 |

**COMP0125** Ud Compuerta regulación aire 125 mm Ø (01/08/2020)
1 Ud × 66.15 (70.12 con costes indirectos) = 70.12
Compuerta de regulación de flujo mediante lentejuela interior giratoria. Pueden ser manuales o automáticas y con la posibilidad de que el cierre sea estanco. Indispensable en las instalaciones con gran cadencia de regulación. De aplicación en tuberías de captación de polvo y transporte neumático.
Diámetro 110 mm

| Código | Ud | Descripción | Rendimiento | Precio | Importe |
|---|---|---|---|---|---|
| $COMP0125 | Ud | Compuerta regulación aire 125 mm Ø (material; 01/08/2020) | 1 | 62.35 | 62.35 |
| %MONTK6 | h | Transporte y Montaje | 4 % | 62.35 | 2.49 |
| %PRUEBK2 | tS | Puesta en Marcha y Pruebas Funcionamiento | 2 % | 64.84 | 1.30 |
|  |  | Total |  |  | 66.15 |

**TBTPP160** m Tubería de Polipropileno de DN 160 (01/08/2020)
58 m × 24.53 (26 con costes indirectos) = 1508.00
Tubería de polipropileno de DN 160 mm
Construcción: Tubería y piezas especiales estándar.
Material: PP
Materiales accesorios: PP, piezas estándar.
Presión: PN 2,5

| Código | Ud | Descripción | Rendimiento | Precio | Importe |
|---|---|---|---|---|---|
| $TBTPP160 | m | Tubería de Polipropileno de DN 160 (material; 01/08/2020) | 1 | 23.13 | 23.13 |
| %MONTK6 | h | Transporte y Montaje | 0.04 % | 23.13 | 0.01 |
| %PRUEBK2 | tS | Puesta en Marcha y Pruebas Funcionamiento | 0.02 % | 23.14 | 0.00 |
|  |  | Costes indirectos | 6 % | 23.14 | 1.39 |
|  |  | Total |  |  | 24.53 |

| Medición | Uds. | Largo | Parcial |
|---|---|---|---|
| Deposito regulación | 2 | 19 | 38.00 |
| v | 1 | 5 | 5.00 |
| Comun desarenado | 1 | 5 | 5.00 |
| v | 1 | 10 | 10.00 |
| Total |  |  | 58 |

**COMP0150** Ud Compuerta regulación aire 150 mm Ø (01/08/2020)
3 Ud × 82.74 (87.7 con costes indirectos) = 263.10
Compuerta de regulación de flujo mediante lentejuela interior giratoria. Pueden ser manuales o automáticas y con la posibilidad de que el cierre sea estanco. Indispensable en las instalaciones con gran cadencia de regulación. De aplicación en tuberías de captación de polvo y transporte neumático.
Diámetro 150 mm

| Código | Ud | Descripción | Rendimiento | Precio | Importe |
|---|---|---|---|---|---|
| $COMP0150 | Ud | Compuerta regulación aire 150 mm Ø (material; 01/08/2020) | 1 | 78 | 78.00 |
| %MONTK6 | h | Transporte y Montaje | 4 % | 78.00 | 3.12 |
| %PRUEBK2 | tS | Puesta en Marcha y Pruebas Funcionamiento | 2 % | 81.12 | 1.62 |
|  |  | Total |  |  | 82.74 |

**TBTPP250** m Tubería de Polipropileno de DN 250 (10/09/2007)
35.5 m × 40.83 (43.28 con costes indirectos) = 1536.44
Tubería de polipropileno de DN 250 mm
Construcción: Tubería y piezas especiales estándar.
Material: PP
Materiales accesorios: PP, piezas estándar.
Presión: PN 2,5

| Código | Ud | Descripción | Rendimiento | Precio | Importe |
|---|---|---|---|---|---|
| $TBTPP250 | m | Tubería de Polipropileno de DN 250 (material; 10/09/2007) | 1 | 38.49 | 38.49 |
| %MONTK6 | h | Transporte y Montaje | 4 % | 38.49 | 1.54 |
| %PRUEBK2 | tS | Puesta en Marcha y Pruebas Funcionamiento | 2 % | 40.03 | 0.80 |
|  |  | Total |  |  | 40.83 |

| Medición | Uds. | Largo | Parcial |
|---|---|---|---|
| Común homegenizacion | 1 | 12 | 12.00 |
| Edificio Zona contenedores | 1 | 12 | 12.00 |
| Edificio Zona desarenado | 1 | 11.5 | 11.50 |
| Total |  |  | 35.5 |

**COMP0250** Ud Compuerta regulación aire 250 mm Ø
3 Ud × 106.08 (112.44 con costes indirectos) = 337.32
Compuerta de regulación de flujo mediante lentejuela interior giratoria. Pueden ser manuales o automáticas y con la posibilidad de que el cierre sea estanco. Indispensable en las instalaciones con gran cadencia de regulación. De aplicación en tuberías de captación de polvo y transporte neumático.
Diámetro 200 mm

| Código | Ud | Descripción | Rendimiento | Precio | Importe |
|---|---|---|---|---|---|
| $COMP0250 | ud | Compuerta regulación aire 250 mm Ø (material; 11/11/2020) | 1 | 100 | 100.00 |
| %MONTK6 | h | Transporte y Montaje | 4 % | 100.00 | 4.00 |
| %PRUEBK2 | tS | Puesta en Marcha y Pruebas Funcionamiento | 2 % | 104.00 | 2.08 |
|  |  | Total |  |  | 106.08 |

**TBTPP355** m Tubería de Polipropileno de DN 355 (01/08/2020)
12 m × 125.39 (132.91 con costes indirectos) = 1594.92
Tubería de polipropileno de DN 355 mm
Construcción: Tubería y piezas especiales estándar.
Material: PP
Materiales accesorios: PP, piezas estándar.
Presión: PN 2,5

| Código | Ud | Descripción | Rendimiento | Precio | Importe |
|---|---|---|---|---|---|
| $TBTPP355 | m | Tubería de Polipropileno de DN 355 (material; 01/08/2020) | 1 | 118.2 | 118.20 |
| %MONTK6 | h | Transporte y Montaje | 4 % | 118.20 | 4.73 |
| %PRUEBK2 | tS | Puesta en Marcha y Pruebas Funcionamiento | 2 % | 122.93 | 2.46 |
|  |  | Total |  |  | 125.39 |

**COMP0350** ud Compuerta regulación aire 350 mm Ø (14/11/2019)
2 ud × 339.46 (359.83 con costes indirectos) = 719.66
Compuerta de regulación de flujo mediante lentejuela interior giratoria. Pueden ser manuales o automáticas y con la posibilidad de que el cierre sea estanco. Indispensable en las instalaciones con gran cadencia de regulación. De aplicación en tuberías de captación de polvo y transporte neumático.
Diámetro 350 mm

| Código | Ud | Descripción | Rendimiento | Precio | Importe |
|---|---|---|---|---|---|
| $COMP0350 | ud | Compuerta regulación aire 350 (material; 14/11/2019) | 1 | 320 | 320.00 |
| %MONTK6 | h | Transporte y Montaje | 4 % | 320.00 | 12.80 |
| %PRUEBK2 | tS | Puesta en Marcha y Pruebas Funcionamiento | 2 % | 332.80 | 6.66 |
|  |  | Total |  |  | 339.46 |

**TBTPP400** m Tubería de Polipropileno de DN 400 (01/08/2020)
12 m × 135.68 (143.82 con costes indirectos) = 1725.84
Tubería de polipropileno de DN 400 mm
Construcción: Tubería y piezas especiales estándar.
Material: PP
Materiales accesorios: PP, piezas estándar.
Presión: PN 2,5

| Código | Ud | Descripción | Rendimiento | Precio | Importe |
|---|---|---|---|---|---|
| $TBTPP400 | m | Tubería de Polipropileno de DN 400 (material; 01/08/2020) | 1 | 127.9 | 127.90 |
| %MONTK6 | h | Transporte y Montaje | 4 % | 127.90 | 5.12 |
| %PRUEBK2 | tS | Puesta en Marcha y Pruebas Funcionamiento | 2 % | 133.02 | 2.66 |
|  |  | Total |  |  | 135.68 |

**COMP0400** Ud Compuerta regulación aire 400 mm Ø (01/08/2020)
2 Ud × 135.68 (143.82 con costes indirectos) = 287.64
Compuerta de regulación de flujo mediante lentejuela interior giratoria. Pueden ser manuales o automáticas y con la posibilidad de que el cierre sea estanco. Indispensable en las instalaciones con gran cadencia de regulación. De aplicación en tuberías de captación de polvo y transporte neumático.
Diámetro 400 mm

| Código | Ud | Descripción | Rendimiento | Precio | Importe |
|---|---|---|---|---|---|
| $COMP0400 | ud | Compuerta regulación aire 400 mm Ø (material; 01/08/2020) | 1 | 127.9 | 127.90 |
| %MONTK6 | h | Transporte y Montaje | 4 % | 127.90 | 5.12 |
| %PRUEBK2 | tS | Puesta en Marcha y Pruebas Funcionamiento | 2 % | 133.02 | 2.66 |
|  |  | Total |  |  | 135.68 |

**TBTPP450** m Tubería de Polipropileno de DN 450 (01/08/2020)
12 m × 186.7 (197.9 con costes indirectos) = 2374.80
Tubería de polipropileno de DN 450 mm
Construcción: Tubería y piezas especiales estándar.
Material: PP
Materiales accesorios: PP, piezas estándar.
Presión: PN 2,5

| Código | Ud | Descripción | Rendimiento | Precio | Importe |
|---|---|---|---|---|---|
| $TBTPP450 | m | Tubería de Polipropileno de DN 450 (material; 01/08/2020) | 1 | 176 | 176.00 |
| %MONTK6 | h | Transporte y Montaje | 4 % | 176.00 | 7.04 |
| %PRUEBK2 | tS | Puesta en Marcha y Pruebas Funcionamiento | 2 % | 183.04 | 3.66 |
|  |  | Total |  |  | 186.7 |

**COMP0450** Ud Compuerta regulación aire 450 mm Ø (01/08/2020)
2 Ud × 166.55 (176.54 con costes indirectos) = 353.08
Compuerta de regulación de flujo mediante lentejuela interior giratoria. Pueden ser manuales o automáticas y con la posibilidad de que el cierre sea estanco. Indispensable en las instalaciones con gran cadencia de regulación. De aplicación en tuberías de captación de polvo y transporte neumático.
Diámetro 450 mm

| Código | Ud | Descripción | Rendimiento | Precio | Importe |
|---|---|---|---|---|---|
| $COMP0450 | Ud | Compuerta regulación aire 450 mm Ø (material; 01/08/2020) | 1 | 157 | 157.00 |
| %MONTK6 | h | Transporte y Montaje | 4 % | 157.00 | 6.28 |
| %PRUEBK2 | tS | Puesta en Marcha y Pruebas Funcionamiento | 2 % | 163.28 | 3.27 |
|  |  | Total |  |  | 166.55 |

**TBTPP500** m Tubería de Polipropileno de DN 500 (05/05/2005)
8 m × 145.39 (154.11 con costes indirectos) = 1232.88
Tubería de polipropileno de DN 500 mm
Construcción: Tubería y piezas especiales estándar.
Material: PP
Materiales accesorios: PP, piezas estándar.
Presión: PN 2,5

| Código | Ud | Descripción | Rendimiento | Precio | Importe |
|---|---|---|---|---|---|
| $TBTPP500 | m | Tubería de Polipropileno de DN 500 (material; 05/05/2005) | 1 | 137.06 | 137.06 |
| %MONTK6 | h | Transporte y Montaje | 4 % | 137.06 | 5.48 |
| %PRUEBK2 | tS | Puesta en Marcha y Pruebas Funcionamiento | 2 % | 142.54 | 2.85 |
|  |  | Total |  |  | 145.39 |

**COMP0500** Ud Compuerta regulación aire 500 mm Ø (01/08/2020)
1 Ud × 180.5 (191.33 con costes indirectos) = 191.33
Compuerta de regulación de flujo mediante lentejuela interior giratoria. Pueden ser manuales o automáticas y con la posibilidad de que el cierre sea estanco. Indispensable en las instalaciones con gran cadencia de regulación. De aplicación en tuberías de captación de polvo y transporte neumático.
Diámetro 500 mm

| Código | Ud | Descripción | Rendimiento | Precio | Importe |
|---|---|---|---|---|---|
| $COMP0500 | ud | Compuerta regulación aire 500 mm Ø (material; 01/08/2020) | 1 | 170.15 | 170.15 |
| %MONTK6 | h | Transporte y Montaje | 4 % | 170.15 | 6.81 |
| %PRUEBK2 | tS | Puesta en Marcha y Pruebas Funcionamiento | 2 % | 176.96 | 3.54 |
|  |  | Total |  |  | 180.5 |

**TBTPP560** m Tubería de Polipropileno de DN 560 (05/05/2005)
13 m × 202.4 (214.54 con costes indirectos) = 2789.02
Tubería de polipropileno de DN 560 mm
Construcción: Tubería y piezas especiales estándar.
Material: PP
Materiales accesorios: PP, piezas estándar.
Presión: PN 2,5

| Código | Ud | Descripción | Rendimiento | Precio | Importe |
|---|---|---|---|---|---|
| $TBTPP560 | m | Tubería de Polipropileno de DN 560 (material; 05/05/2005) | 1 | 190.8 | 190.80 |
| %MONTK6 | h | Transporte y Montaje | 4 % | 190.80 | 7.63 |
| %PRUEBK2 | tS | Puesta en Marcha y Pruebas Funcionamiento | 2 % | 198.43 | 3.97 |
|  |  | Total |  |  | 202.4 |

**COMP0560** Ud Compuerta regulación aire 560 mm Ø (01/08/2020)
2 Ud × 213.22 (226.01 con costes indirectos) = 452.02
Compuerta de regulación de flujo mediante lentejuela interior giratoria. Pueden ser manuales o automáticas y con la posibilidad de que el cierre sea estanco. Indispensable en las instalaciones con gran cadencia de regulación. De aplicación en tuberías de captación de polvo y transporte neumático.
Diámetro 560 mm

| Código | Ud | Descripción | Rendimiento | Precio | Importe |
|---|---|---|---|---|---|
| $COMP0560 | ud | Compuerta regulación aire 560 mm Ø (material; 01/08/2020) | 1 | 201 | 201.00 |
| %MONTK6 | h | Transporte y Montaje | 4 % | 201.00 | 8.04 |
| %PRUEBK2 | tS | Puesta en Marcha y Pruebas Funcionamiento | 2 % | 209.04 | 4.18 |
|  |  | Total |  |  | 213.22 |

**TBTPP630** m Tubería de Polipropileno de DN 630 (10/06/2004)
6 m × 231.02 (244.88 con costes indirectos) = 1469.28
Tubería de polipropileno de DN 630 mm
Construcción: Tubería y piezas especiales estándar.
Material: PP
Materiales accesorios: PP, piezas estándar.
Presión: PN 2,5

| Código | Ud | Descripción | Rendimiento | Precio | Importe |
|---|---|---|---|---|---|
| $TBTPP630 | m | Tubería de Polipropileno de DN 630 (material; 10/06/2004) | 1 | 217.78 | 217.78 |
| %MONTK6 | h | Transporte y Montaje | 4 % | 217.78 | 8.71 |
| %PRUEBK2 | tS | Puesta en Marcha y Pruebas Funcionamiento | 2 % | 226.49 | 4.53 |
|  |  | Total |  |  | 231.02 |

**COMP0600** Ud Compuerta regulación aire 600 mm Ø (01/08/2020)
1 Ud × 269.01 (285.15 con costes indirectos) = 285.15
Compuerta de regulación de flujo mediante lentejuela interior giratoria. Pueden ser manuales o automáticas y con la posibilidad de que el cierre sea estanco. Indispensable en las instalaciones con gran cadencia de regulación. De aplicación en tuberías de captación de polvo y transporte neumático.
Diámetro 600 mm

| Código | Ud | Descripción | Rendimiento | Precio | Importe |
|---|---|---|---|---|---|
| $COMP0600 | ud | Compuerta regulación aire 600 (material; 01/08/2020) | 1 | 253.6 | 253.60 |
| %MONTK6 | h | Transporte y Montaje | 4 % | 253.60 | 10.14 |
| %PRUEBK2 | tS | Puesta en Marcha y Pruebas Funcionamiento | 2 % | 263.74 | 5.27 |
|  |  | Total |  |  | 269.01 |

**TBTPP710** m Tubería de Polipropileno de DN 710 (10/06/2004)
6 m × 325.98 (345.54 con costes indirectos) = 2073.24
Tubería de polipropileno de DN 710 mm
Construcción: Tubería y piezas especiales estándar.
Material: PP
Materiales accesorios: PP, piezas estándar.
Presión: PN 2,5

| Código | Ud | Descripción | Rendimiento | Precio | Importe |
|---|---|---|---|---|---|
| $TBTPP710 | m | Tubería de Polipropileno de DN 710 (material; 10/06/2004) | 1 | 307.3 | 307.30 |
| %MONTK6 | h | Transporte y Montaje | 4 % | 307.30 | 12.29 |
| %PRUEBK2 | tS | Puesta en Marcha y Pruebas Funcionamiento | 2 % | 319.59 | 6.39 |
|  |  | Total |  |  | 325.98 |

**COMP0700** Ud Compuerta regulación aire 700 mm Ø (11/12/2018)
1 Ud × 303.34 (321.54 con costes indirectos) = 321.54
Compuerta de regulación de flujo mediante lentejuela interior giratoria. Pueden ser manuales o automáticas y con la posibilidad de que el cierre sea estanco. Indispensable en las instalaciones con gran cadencia de regulación. De aplicación en tuberías de captación de polvo y transporte neumático.
Diámetro 700 mm

| Código | Ud | Descripción | Rendimiento | Precio | Importe |
|---|---|---|---|---|---|
| $COM0700 | Ud | Compuerta regulación aire 710 mm Ø (material; 11/12/2018) | 1 | 285.95 | 285.95 |
| %MONTK6 | h | Transporte y Montaje | 4 % | 285.95 | 11.44 |
| %PRUEBK2 | tS | Puesta en Marcha y Pruebas Funcionamiento | 2 % | 297.39 | 5.95 |
|  |  | Total |  |  | 303.34 |

**CVSOKILOS** Kg Kilos de Acero en Soportes
50 Kg × 2.34 (2.48 con costes indirectos) = 124.00

##### A2.02.22..2 Desodorización Edificio de Fangos (14/02/2001)
Importe: 67268.91

**EQ1221_2** Ud Sistema tratamiento biotrickling de olores 8.000 m3/h
1 Ud × 51714 (54816.84 con costes indirectos) = 54816.84
Sistema tratamiento biotrickling de olores 8.000 m3/h
Tipo tratamiento olores: Biotrickling
Servicio: Desodorización Edificio de fangos
Marca: TECNIUM o equivalente
Caudal: 8.000 m3/h.
Contaminantes a la entrada:
NH3: <10 mg/m3.
H2S: 100 ppm promedio.
CH3SH: < 3 mg/m3.
((CH3)2S+(CH3)2S2: < 2 mg/m3.
Eficacia de absorción:
H2S y NH3: 99%.
Resto: 98%.
Temperatura: Ambiente. Pérdida de carga conductos: 500 Pa aprox.
Líquido de lavado: Agua tratada de la planta con nutrientes.
Torres scrubbers compactos verticales:
Material: PRFV.
Tipo pared: Simple
Diámetro interior: 2.000 mm
Altura total: 6.500 mm
Capacidad de líquido contenido:
Fondo: 3.000 litros.
Fondos: 1VPO. Vertical con fondo inferior plano y toriesférico superior.
Capacidad líquido interior: 1 metro inferior.
Condiciones de operación:
Tª de operación: Ambiente.
Tª máxima estabilidad resina: 60°C Tª de diseño: 30°C
Densidad: 1 Kg/l.
Viento considerado: 120 km/h.
Sismo considerado: 0,2g
Presión de operación: Atmosférica.
Estratificado: Refuerzo mecánico: Resina Ortoftálica.
Barrera interior: Resina Vinilester.
Accesorios: Anillos tabicados de material PP de volumen libre 94%.
Separador de gotas de flujo vertical con láminas activas.
Medidor de Ph de la marca Crison.
Bomba centrífuga tipo horizontal para recirculación del líquido de lavado :
Cantidad: 1 unidad.
Marca: Tecnium o similar.
Material en contacto con el fluido: Polipropileno . Acoplamiento al motor : Directo .
Caudal: 5 m3/h.
Altura manométrica: 18 m.c.l.
Potencia: 1,1 Kw.
Tensión motor: 480v
Estanqueidad eje : Mecánica simple interior.
Ventilador centrífugo:
Fabricante: Sodeca 2045 o similar
Material en contacto con el fluido: Polipropileno .
Antes de la entrada se coloca: Válvula mariposa.
Acoplamiento al motor: Directo .
Caudal diseño: 8.000 m3/h
Presión estática de diseño: 800 Pa.
Potencia instalada: 400 v
Tensión motor: 480 v .
Velocidad motor: 1.400 r.p.m.
Tuberías, accesorios y válvulas de recirculación en PVC.
Tuberías, accesorios y válvula de conducción de gases entre las torres y ventilador en PPH. Tornillería AISI 304.
Depósito de dosificación y bomba de dosificación.
Depósito de PE de nutrientes con bomba de dosificación de las siguientes características: Material : PEHD
Diámetro: 800 mm.
Altura total: 1.000 mm.
Capacidad: 1.000 litros.
Accesorios: Indicador de nivel con contacto de máximo y mínimo
Cuadro de maniobra.
Se entregará un cuadro de maniobra por cada uno de los equipos.

| Código | Ud | Descripción | Rendimiento | Precio | Importe |
|---|---|---|---|---|---|
| $EQ1221_2 | Ud | Biotrickling edificio fangos de 8.000 m3/h (material) | 1 | 48750 | 48750.00 |
| %MONTK6 | h | Transporte y Montaje | 4 % | 48750.00 | 1950.00 |
| %PRUEBK2 | tS | Puesta en Marcha y Pruebas Funcionamiento | 2 % | 50700.00 | 1014.00 |
|  |  | Total |  |  | 51714 |

**DMT25.03.02** Ud Rejilla de 300*200 mm aleta 25 (01/08/2020)
14 Ud × 114.57 (121.44 con costes indirectos) = 1700.16
Sum. y col. de Rejilla para retorno de aire con aletas fijas a 45º y paralelas a la cota mayor serie DMT. dim. 300*300 mm, aleta de 25 mm, construida en aluminio y lacado color blanco M9016 con regulador de caudal de aletas opuestas, construido en acero electro-zincado lacado negro SP, fijación con clips (S) y marco de montaje CM.
Marca MADEL o similar.

| Código | Ud | Descripción | Rendimiento | Precio | Importe |
|---|---|---|---|---|---|
| $DMT25.03.02 | ud | Rejilla de 300*200 mm aleta 25 (material; 01/08/2020) | 1 | 108 | 108.00 |
| %MONTK6 | h | Transporte y Montaje | 4 % | 108.00 | 4.32 |
| %PRUEBK2 | tS | Puesta en Marcha y Pruebas Funcionamiento | 2 % | 112.32 | 2.25 |
|  |  | Total |  |  | 114.57 |

| Medición | Uds. | Largo | Parcial |
|---|---|---|---|
| En edificio | 1 | 14 | 14.00 |
| Total |  |  | 14 |

**TBTPP250** m Tubería de Polipropileno de DN 250
8 m × 40.83 (43.28 con costes indirectos) = 346.24

| Medición | Uds. | Largo | Parcial |
|---|---|---|---|
| Zona poli | 1 | 8 | 8.00 |
| Total |  |  | 8 |

**COMP0250** Ud Compuerta regulación aire 250 mm Ø
1 Ud × 106.08 (112.44 con costes indirectos) = 112.44

**TBTPP200** M Tubería de Polipropileno de DN 200 (14/02/2001)
38.5 M × 35.12 (37.23 con costes indirectos) = 1433.36
Tubería de polipropileno de DN 200 mm.
Construcción: tubería y piezas especiales estándar.
Material: PP.
Materiales accesorios: PP, piezas estándar.
Presión: PN 2,5

| Código | Ud | Descripción | Rendimiento | Precio | Importe |
|---|---|---|---|---|---|
| $TBTPP200 | m | Tubería de Polipropileno de DN 200 (material; 14/02/2001) | 1 | 33.11 | 33.11 |
| %MONTK6 | h | Transporte y Montaje | 4 % | 33.11 | 1.32 |
| %PRUEBK2 | tS | Puesta en Marcha y Pruebas Funcionamiento | 2 % | 34.43 | 0.69 |
|  |  | Total |  |  | 35.12 |

| Medición | Uds. | Largo | Parcial |
|---|---|---|---|
| De dep fangos digeridos | 1 | 29 | 29.00 |
| En dep. fangos digeridos | 1 | 9.5 | 9.50 |
| Total |  |  | 38.5 |

**COMP0200** Ud Compuerta regulación aire 200 mm Ø (01/08/2020)
1 Ud × 100.78 (106.83 con costes indirectos) = 106.83
Compuerta de regulación de flujo mediante lentejuela interior giratoria. Pueden ser manuales o automáticas y con la posibilidad de que el cierre sea estanco. Indispensable en las instalaciones con gran cadencia de regulación. De aplicación en tuberías de captación de polvo y transporte neumático.
Diámetro 200 mm

| Código | Ud | Descripción | Rendimiento | Precio | Importe |
|---|---|---|---|---|---|
| $COMP0200 | ud | Compuerta regulación aire 200 mm Ø (material; 01/08/2020) | 1 | 95 | 95.00 |
| %MONTK6 | h | Transporte y Montaje | 4 % | 95.00 | 3.80 |
| %PRUEBK2 | tS | Puesta en Marcha y Pruebas Funcionamiento | 2 % | 98.80 | 1.98 |
|  |  | Total |  |  | 100.78 |

**DMT25.03.03** Ud Rejilla de 300*300 mm aleta 25 (01/08/2020)
2 Ud × 121.34 (128.62 con costes indirectos) = 257.24
Sum. y col. de Rejilla para retorno de aire con aletas fijas a 45º y paralelas a la cota mayor serie DMT. dim. 300*300 mm, aleta de 25 mm, construida en aluminio y lacado color blanco M9016 con regulador de caudal de aletas opuestas, construido en acero electro-zincado lacado negro SP, fijación con clips (S) y marco de montaje CM.
Marca MADEL o similar.

| Código | Ud | Descripción | Rendimiento | Precio | Importe |
|---|---|---|---|---|---|
| $DMT25.03.03 | ud | Rejilla de 300*300 mm aleta 25 (material; 01/08/2020) | 1 | 114.38 | 114.38 |
| %MONTK6 | h | Transporte y Montaje | 4 % | 114.38 | 4.58 |
| %PRUEBK2 | tS | Puesta en Marcha y Pruebas Funcionamiento | 2 % | 118.96 | 2.38 |
|  |  | Total |  |  | 121.34 |

| Medición | Uds. | Largo | Parcial |
|---|---|---|---|
| Dep. Fangos Digeridos | 1 | 2 | 2.00 |
| Total |  |  | 2 |

**TBTPP110** M Tubería de Polipropileno de DN 110
5 M × 22.85 (24.22 con costes indirectos) = 121.10

| Medición | Uds. | Largo | Parcial |
|---|---|---|---|
| Tolva fangos predeshidratados | 1 | 5 | 5.00 |
| Total |  |  | 5 |

**COMP0110** Ud Compuerta regulación aire 110 mm Ø
1 Ud × 43.49 (46.1 con costes indirectos) = 46.10

**TBTPP125** m Tubería de Polipropileno de DN 125
6 m × 23.76 (25.19 con costes indirectos) = 151.14

| Medición | Uds. | Largo | Parcial |
|---|---|---|---|
| silo de fangos deshidratados | 1 | 6 | 6.00 |
| Total |  |  | 6 |

**COMP0125** Ud Compuerta regulación aire 125 mm Ø
1 Ud × 66.15 (70.12 con costes indirectos) = 70.12

**TBTPP063** m Tubería de Polipropileno de DN 63 (01/08/2020)
12 m × 10.61 (11.25 con costes indirectos) = 135.00
Tubería de polipropileno de DN 63 mm
Construcción: Tubería y piezas especiales estándar.
Material: PP
Materiales accesorios: PP, piezas estándar.
Presión: PN 2,5

| Código | Ud | Descripción | Rendimiento | Precio | Importe |
|---|---|---|---|---|---|
| $TBTPP063 | m | Tubería de Polipropileno de DN 63 (material; 01/08/2020) | 1 | 10 | 10.00 |
| %MONTK6 | h | Transporte y Montaje | 4 % | 10.00 | 0.40 |
| %PRUEBK2 | tS | Puesta en Marcha y Pruebas Funcionamiento | 2 % | 10.40 | 0.21 |
|  |  | Total |  |  | 10.61 |

| Medición | Uds. | Largo | Parcial |
|---|---|---|---|
| centrifuga | 3 | 4 | 12.00 |
| Total |  |  | 12 |

**TBTPP355** m Tubería de Polipropileno de DN 355
8 m × 125.39 (132.91 con costes indirectos) = 1063.28

| Medición | Uds. | Largo | Parcial |
|---|---|---|---|
| zona centrifugas | 1 | 8 | 8.00 |
| Total |  |  | 8 |

**COMP0350** ud Compuerta regulación aire 350 mm Ø
1 ud × 339.46 (359.83 con costes indirectos) = 359.83

**TBTPP400** m Tubería de Polipropileno de DN 400
12 m × 135.68 (143.82 con costes indirectos) = 1725.84

| Medición | Uds. | Largo | Parcial |
|---|---|---|---|
| Zona espesado | 1 | 12 | 12.00 |
| Total |  |  | 12 |

**COMP0400** Ud Compuerta regulación aire 400 mm Ø
1 Ud × 135.68 (143.82 con costes indirectos) = 143.82

**TBTPP450** m Tubería de Polipropileno de DN 450
14 m × 186.7 (197.9 con costes indirectos) = 2770.60

**COMP0450** Ud Compuerta regulación aire 450 mm Ø
1 Ud × 166.55 (176.54 con costes indirectos) = 176.54

**TBTPP500** m Tubería de Polipropileno de DN 500
10 m × 145.39 (154.11 con costes indirectos) = 1541.10

**COMP0500** Ud Compuerta regulación aire 500 mm Ø
1 Ud × 180.5 (191.33 con costes indirectos) = 191.33

##### A2.02.22.3 Desodorización Dec-esp primario (17/09/2015)
Importe: 12566.63

**DESFM3000** Ud Desod. SF-3000 Q=2.050 Nm3/h. P=3 kW
1 Ud × 10077.6 (10682.26 con costes indirectos) = 10682.26
Unidad de filtración química de aire, indicada para la eliminación de compuestos tóxicos o malolientes mediante quimisorción
Marca: Alphachem o similar
Gama: SF (Sistema de Filtración)
Modelo: SF-3000
Datos Técnicos
Dimensiones: Diámetro 1600 mm y altura 2000 mm (sin chimenea)
Caudal tratamiento hasta 2.500 m3/h en plataforma superior
Material construcción Polipropileno 6mm
Características envolvente Torre cilíndrica base plana
Instalación Disposición vertical para interior o exterior
Embocadura entrada Diámetro 200/315 mm, según ventilador
Ventilador M315 de 2,2 kw con bancada para fijar al suelo
Salida aire depurado Diámetro 315 mm, normalmente en chimenea
Carga adsorbente Por boca de hombre superior
Descarga adsorbente A través de boca descarga inferior
Motor-Ventilador Centrífugo 1,5 / 2,2 / 3 kw anticorrosivo trifásico IP-55
Pérdida de carga sistema 400-700 pa. Considerar adicional para conductos 300-500 pa
Medio filtrante Lecho 30-60 cm espesor de adsorbente químico
Alphacarb B: Adsorbente de carbón activado para eliminar preferentemente sulfuro de hidrógeno (H2S) y otros gases ácidos.
Carga carbón activo Alphacarb B-Ultra 450 kg
Alphablend 8A: Adsorbente mezcla de Alphacarb A, carbón activado para retener COVs, y Alphasorb
8, adsorbente de alúmina activada impregnada con permanganato potásico, para eliminar ácido sulfhídrico, mercaptanos, óxidos de nitrógeno, óxidos de azufre, aldehídos y otros.
Carga carbón activo Alphablend 8A 92 kg

| Código | Ud | Descripción | Rendimiento | Precio | Importe |
|---|---|---|---|---|---|
| $COMP0090VVV | Ud | Desod. SF-3000 Q=2.050 Nm3/h. P=3 kW (material) | 1 | 9500 | 9500.00 |
| %MONTK6 | h | Transporte y Montaje | 4 % | 9500.00 | 380.00 |
| %PRUEBK2 | tS | Puesta en Marcha y Pruebas Funcionamiento | 2 % | 9880.00 | 197.60 |
|  |  | Total |  |  | 10077.6 |

| Medición | Uds. | Parcial |
|---|---|---|
| Decantador - Espesador 1º | 1 | 1.00 |
| Total |  | 1 |

**DMT25.03.03** Ud Rejilla de 300*300 mm aleta 25
2 Ud × 121.34 (128.62 con costes indirectos) = 257.24

**TBTPP315** m Tubería de Polipropileno de DN 315 (17/09/2015)
26.2 m × 46.2 (48.97 con costes indirectos) = 1283.01
Tubería de polipropileno de DN 315 mm
Construcción: Tubería y piezas especiales estándar.
Material: PP
Materiales accesorios: PP, piezas estándar.
Presión: PN 10

| Código | Ud | Descripción | Rendimiento | Precio | Importe |
|---|---|---|---|---|---|
| $TBTPP315 | m | Tubería de Polipropileno de DN 315 (material; 19/05/2017) | 1 | 39 | 39.00 |
| %MONT-15 | % | Montaje-15% equipos | 15 % | 39.00 | 5.85 |
| %PRUEBAS-3 | % | Pruebas-3% válvulas | 3 % | 44.85 | 1.35 |
|  |  | Total |  |  | 46.2 |

| Medición | Uds. | Largo | Parcial |
|---|---|---|---|
|  | 2 | 12.6 | 25.20 |
|  | 1 |  | 1.00 |
| Total |  |  | 26.2 |

**COMP80300** Ud Compuerta regulación aire 300 mm Ø (17/09/2015)
2 Ud × 103.83 (110.06 con costes indirectos) = 220.12
Compuerta de regulación de flujo mediante lentejuela interior giratoria. Pueden ser manuales o automáticas y con la posibilidad de que el cierre sea estanco. Diámetro 530 mm
Según E.T

| Código | Ud | Descripción | Rendimiento | Precio | Importe |
|---|---|---|---|---|---|
| $COMP80300 | ud | Compuerta regulación aire 300 mm Ø (material; 12/12/2018) | 1 | 87.65 | 87.65 |
| %MONT-15 | % | Montaje-15% equipos | 15 % | 87.65 | 13.15 |
| %PRUEBAS-3 | % | Pruebas-3% válvulas | 3 % | 100.80 | 3.02 |
|  |  | Total |  |  | 103.83 |

**CVSOKILOS** Kg Kilos de Acero en Soportes
50 Kg × 2.34 (2.48 con costes indirectos) = 124.00

| Medición | Uds. | Largo | Parcial |
|---|---|---|---|
|  | 2 | 25 | 50.00 |
| Total |  |  | 50 |

##### A2.02.22.4 Desodorización Descarga de Fosas (17/09/2015)
Importe: 43102.62

**EQSANRO129** Ud Sistema tratamiento biotrickling de olores 6.000 m3/h
1 Ud × 37128 (39355.68 con costes indirectos) = 39355.68
Sistema tratamiento biotrickling de olores 6.000 m3/h
Tipo tratamiento olores: Biotrickling
Servicio: Desodorización Edificio de fangos
Marca: TECNIUM o equivalente
Caudal: 6.000 m3/h.
Contaminantes a la entrada:
NH3: <10 mg/m3.
H2S: 100 ppm promedio.
CH3SH: < 3 mg/m3.
((CH3)2S+(CH3)2S2: < 2 mg/m3.
Eficacia de absorción:
H2S y NH3: 99%.
Resto: 98%.
Temperatura: Ambiente. Pérdida de carga conductos: 500 Pa aprox.
Líquido de lavado: Agua tratada de la planta con nutrientes.
Torres scrubbers compactos verticales:
Material: PRFV.
Tipo pared: Simple
Diámetro interior: 1.800 mm
Altura total: 6.500 mm
Capacidad de líquido contenido:
Fondo: 3.000 litros.
Fondos: 1VPO. Vertical con fondo inferior plano y toriesférico superior.
Capacidad líquido interior: 1 metro inferior.
Condiciones de operación:
Tª de operación: Ambiente.
Tª máxima estabilidad resina: 60°C Tª de diseño: 30°C
Densidad: 1 Kg/l.
Viento considerado: 120 km/h.
Sismo considerado: 0,2g
Presión de operación: Atmosférica.
Estratificado: Refuerzo mecánico: Resina Ortoftálica.
Barrera interior: Resina Vinilester.
Accesorios: Anillos tabicados de material PP de volumen libre 94%.
Separador de gotas de flujo vertical con láminas activas.
Medidor de Ph de la marca Crison.
Bomba centrífuga tipo horizontal para recirculación del líquido de lavado :
Cantidad: 1 unidad.
Marca: Tecnium o similar.
Material en contacto con el fluido: Polipropileno . Acoplamiento al motor : Directo .
Caudal: 5 m3/h.
Altura manométrica: 18 m.c.l.
Potencia: 1,1 Kw.
Tensión motor: 480v
Estanqueidad eje : Mecánica simple interior.
Ventilador centrífugo:
Fabricante: Sodeca 2045 o similar
Material en contacto con el fluido: Polipropileno .
Antes de la entrada se coloca: Válvula mariposa.
Acoplamiento al motor: Directo .
Caudal diseño: 6.000 m3/h
Presión estática de diseño: 800 Pa.
Potencia instalada: 400 v
Tensión motor: 480 v .
Velocidad motor: 1.400 r.p.m.
Tuberías, accesorios y válvulas de recirculación en PVC.
Tuberías, accesorios y válvula de conducción de gases entre las torres y ventilador en PPH. Tornillería AISI 304.
Depósito de dosificación y bomba de dosificación.
Depósito de PE de nutrientes con bomba de dosificación de las siguientes características: Material : PEHD
Diámetro: 800 mm.
Altura total: 1.000 mm.
Capacidad: 1.000 litros.
Accesorios: Indicador de nivel con contacto de máximo y mínimo
Cuadro de maniobra.
Se entregará un cuadro de maniobra por cada uno de los equipos.

| Código | Ud | Descripción | Rendimiento | Precio | Importe |
|---|---|---|---|---|---|
| $EQSANRO129 | Ud | Biotrickling Sala descarga camiones de 6.000 m3/h (material) | 1 | 35000 | 35000.00 |
| %MONTK6 | h | Transporte y Montaje | 4 % | 35000.00 | 1400.00 |
| %PRUEBK2 | tS | Puesta en Marcha y Pruebas Funcionamiento | 2 % | 36400.00 | 728.00 |
|  |  | Total |  |  | 37128 |

**DMT25.03.02** Ud Rejilla de 300*200 mm aleta 25
10 Ud × 114.57 (121.44 con costes indirectos) = 1214.40

| Medición | Uds. | Largo | Parcial |
|---|---|---|---|
| En zona descarga | 1 | 8 | 8.00 |
| En foso | 1 | 2 | 2.00 |
| Total |  |  | 10 |

**COMP0300** Ud Compuerta regulación aire 300 mm Ø (09/11/2020)
1 Ud × 316.12 (335.09 con costes indirectos) = 335.09
Compuerta de regulación de flujo mediante lentejuela interior giratoria. Pueden ser manuales o automáticas y con la posibilidad de que el cierre sea estanco. Indispensable en las instalaciones con gran cadencia de regulación. De aplicación en tuberías de captación de polvo y transporte neumático.
Diámetro 200 mm

| Código | Ud | Descripción | Rendimiento | Precio | Importe |
|---|---|---|---|---|---|
| $COMP0315 | ud | Compuerta regulación aire Ø315 (material; 09/11/2020) | 1 | 298 | 298.00 |
| %MONTK6 | h | Transporte y Montaje | 4 % | 298.00 | 11.92 |
| %PRUEBK2 | tS | Puesta en Marcha y Pruebas Funcionamiento | 2 % | 309.92 | 6.20 |
|  |  | Total |  |  | 316.12 |

**TBTPP315** m Tubería de Polipropileno de DN 315
7.5 m × 46.2 (48.97 con costes indirectos) = 367.28

| Medición | Uds. | Largo | Parcial |
|---|---|---|---|
| Tramo 1 | 1 | 7.5 | 7.50 |
| Total |  |  | 7.5 |

**COMP0150** Ud Compuerta regulación aire 150 mm Ø
1 Ud × 82.74 (87.7 con costes indirectos) = 87.70

| Medición | Uds. | Largo | Parcial |
|---|---|---|---|
| En foso | 1 | 1 | 1.00 |
| Total |  |  | 1 |

**TBTPP160** m Tubería de Polipropileno de DN 160
20 m × 24.53 (26 con costes indirectos) = 520.00

| Medición | Uds. | Largo | Parcial |
|---|---|---|---|
| En foso | 1 | 15 | 15.00 |
|  | 1 | 5 | 5.00 |
| Total |  |  | 20 |

**COMP0400** Ud Compuerta regulación aire 400 mm Ø
1 Ud × 135.68 (143.82 con costes indirectos) = 143.82

**TBTPP400** m Tubería de Polipropileno de DN 400
7.5 m × 135.68 (143.82 con costes indirectos) = 1078.65

| Medición | Uds. | Largo | Parcial |
|---|---|---|---|
| Tramo 3 | 1 | 7.5 | 7.50 |
| Total |  |  | 7.5 |

#### A2.02.23 Servicios auxiliares (20/10/2000)
Importe: 197968.22

##### A2.02.23.01 Red de agua potable (26/06/2006)
Importe: 1437.4

**P6TUBPE040.6** m Tubería de PE32 DN40 PN6
270 m × 3.07 (3.25 con costes indirectos) = 877.50

| Medición | Uds. | Largo | Parcial |
|---|---|---|---|
| Agua potable | 1 | 270 | 270.00 |
| Total |  |  | 270 |

**VBF00040** Ud Válvula de Bola Forjada DN 40 (26/06/2006)
10 Ud × 52.82 (55.99 con costes indirectos) = 559.90
Válvula de Cierre Esférico Forjada de DN 40 mm.
Marca: ARCO o equivalente.
Modelo: TAJO - 2000.
Presión máxima de servicio: PN 16.
Materiales:
Cuerpo: Latón estampado DIN 17660 y 17671
Esfera: Latón durocromado.
Asiento y juntas: Teflón.
Cierre: Palanca de ¼ de vuelta.
Conexiones: Rosca gas.

| Código | Ud | Descripción | Rendimiento | Precio | Importe |
|---|---|---|---|---|---|
| $VBF00040 | Ud | Válvula de Bola Forjada DN 40 (material; 26/06/2006) | 1 | 49.79 | 49.79 |
| %MONTK6 | h | Transporte y Montaje | 4 % | 49.79 | 1.99 |
| %PRUEBK2 | tS | Puesta en Marcha y Pruebas Funcionamiento | 2 % | 51.78 | 1.04 |
|  |  | Total |  |  | 52.82 |

##### A2.02.23.02 Red de riego (20/10/2000)
Importe: 2080.1

**P6CONEXRIEG** Ud Conexión red de riego
1 Ud × 92.4 (97.94 con costes indirectos) = 97.94

**P6TUBPE016.3** m Tubería de PE32 DN16PN3 riego +goteros
900 m × 0.89 (0.94 con costes indirectos) = 846.00

| Medición | Uds. | Parcial |
|---|---|---|
| Riego | 900 | 900.00 |
| Total |  | 900 |

**P4RSR02** ud Anillo gotero
50 ud × 2.3 (2.44 con costes indirectos) = 122.00

**P5ELETT10** ud Arq. polipropileno con tapa registrable
6 ud × 65.99 (69.95 con costes indirectos) = 419.70

| Medición | Uds. | Parcial |
|---|---|---|
| Varios valvulería de corte | 6 | 6.00 |
| Total |  | 6 |

**VBP00020** Ud Válvula de Bola de PVC DN 20 (20/10/2000)
6 Ud × 17.07 (18.09 con costes indirectos) = 108.54
Válvula de Cierre Esférico de PVC.
Marca : ASTRAL - CEPEX o equivalente.
Diámetro Nominal: 20 mm
Presión: PN 16
Conexiones: Casquillos para encolar.
Materiales:
Cuerpo: PVC
Esfera: PVC
Juntas: Polietileno ( en asiento esfera)
EPDM (en anillos tóricos)

| Código | Ud | Descripción | Rendimiento | Precio | Importe |
|---|---|---|---|---|---|
| $VBP00020 | Ud | Válvula de Bola de PVC DN 20 (material; 20/10/2000) | 1 | 16.1 | 16.10 |
| %MONTK6 | h | Transporte y Montaje | 4 % | 16.10 | 0.64 |
| %PRUEBK2 | tS | Puesta en Marcha y Pruebas Funcionamiento | 2 % | 16.74 | 0.33 |
|  |  | Total |  |  | 17.07 |

| Medición | Uds. | Parcial |
|---|---|---|
| Corte Riego | 6 | 6.00 |
| Total |  | 6 |

**P6ELETV-01** Ud Electroválvula control de riego
6 Ud × 61.25 (64.93 con costes indirectos) = 389.58

| Medición | Uds. | Parcial |
|---|---|---|
| Sectorización | 6 | 6.00 |
| Total |  | 6 |

**P6PROGRI** Ud Programador de riego
1 Ud × 90.89 (96.34 con costes indirectos) = 96.34

##### A2.02.23.03 Red de agua Industrial (20/10/2000)
Importe: 2473.1

**P6TUBPE032.6** m Tubería de PE32 DN32 PN6
665 m × 3 (3.18 con costes indirectos) = 2114.70

| Medición | Uds. | Parcial |
|---|---|---|
| S/medicion | 665 | 665.00 |
| Total |  | 665 |

**VBF00032** Ud Válvula de Bola Forjada DN 32 (20/10/2000)
10 Ud × 33.81 (35.84 con costes indirectos) = 358.40
Válvula de Cierre Esférico Forjada de DN 32 mm.
Marca: ARCO o equivalente.
Modelo: TAJO - 2000.
Presión máxima de servicio: PN 16.
Materiales:
Cuerpo: Latón estampado DIN 17660 y 17671
Esfera: Latón durocromado.
Asiento y juntas: Teflón.
Cierre: Palanca de ¼ de vuelta.
Conexiones: Rosca gas.

| Código | Ud | Descripción | Rendimiento | Precio | Importe |
|---|---|---|---|---|---|
| $VBF00032 | Ud | Válvula de Bola Forjada DN 32 (material; 20/10/2000) | 1 | 31.87 | 31.870 |
| %MONTK6 | h | Transporte y Montaje | 4 % | 31.870 | 1.275 |
| %PRUEBK2 | tS | Puesta en Marcha y Pruebas Funcionamiento | 2 % | 33.145 | 0.663 |
|  |  | Total |  |  | 33.81 |

##### A2.02.23.04 Red de aire
Importe: 11469.37

**EQ0109** Ud Sistema de aire comprimido insonorizado
1 Ud × 10820.16 (11469.37 con costes indirectos) = 11469.37
Sistema de aire comprimido insonorizado.
intergrado por:
- 1+1compresor de aire caudal 297 m/min a 7 bar
- 1+1 secador de aire
- filtros, depósito, tubing, valvulería, instrumentación y equipos auxiliares.

| Código | Ud | Descripción | Rendimiento | Precio | Importe |
|---|---|---|---|---|---|
| $IEQ0109 | Ud | Sistema de aire comprimiso insonorizado (material) | 1 | 10200 | 10200.00 |
| %MONTK6 | h | Transporte y Montaje | 4 % | 10200.00 | 408.00 |
| %PRUEBK2 | tS | Puesta en Marcha y Pruebas Funcionamiento | 2 % | 10608.00 | 212.16 |
|  |  | Total |  |  | 10820.16 |

##### A2.02.23.05 Fontanería edificación (19/05/2017)
Importe: 10374.16

**E22TAE040** Ud Termo eléct.Junkers HS 75-2 E (19/05/2017)
1 Ud × 452.92 (480.1 con costes indirectos) = 480.10
Termo eléctrico vertical para el servicio de A.C.S. acumulada, Junkers modelo HS 75-1 E o similar , con una capacidad útil de 75 l. Potencia útil 1,2 kW. Termostato exterior regulable de 35ºC a 70ºC. Tensión de alimentación 230 V. Tiempo de calentamiento 217 min. Testigo luminoso de funcionamiento. Cuba de acero de fuerte espesor recubierta en la parte inferior de un esmalte especial vitrificado. Aislamiento de espuma de poliuretano y ánodo de sacrificio de magnesio. Válvula de seguridad y antirretorno de 6 kg/cm2. Dimensiones diámetro 450 x 755 mm. de altura.

| Código | Ud | Descripción | Rendimiento | Precio | Importe |
|---|---|---|---|---|---|
| MATELJUNKER | Ud | Termo eléct.Junkers HS 75-2 E (material; 19/05/2017) | 1 | 435.5 | 435.50 |
| %MONTK6 | h | Transporte y Montaje | 4 % | 435.50 | 17.42 |
|  |  | Total |  |  | 452.92 |

Claves: tiempo, termo, diámetro, vertical, servicio, acumular, modelo, exterior, regulación, termostato, alimentar, testigo, recubrir, antirretorno, tensión, aislamiento, esmalte, eléctrico, vitrificado, inferior, espuma, poliuretano, ánodo, dimensión, seguridad, acero, luz, válvula, especial

| Medición | Uds. | Parcial |
|---|---|---|
| ACS Ed control | 1 | 1.00 |
| Total |  | 1 |

**E22MX020** Ud Instalación energía solar térmica 300 l/día
1 Ud × 4349.28 (4610.24 con costes indirectos) = 4610.24
Sistema completo de energía solar térmica para la producción de ACS Para una demanda de 300 litros /día a 60º C según CTE-HE-4).
Sistema prefabricado compacto indirecto de circulación natural , con absorbedor de tipo parrilla, con 7 tubos paralelos de diámetro interno 10 mm y con tubos colectores de 22 mm.
2 Captadores Gamelux fabricados mediante tecnología Sputtering con dimensiones ( 2120 x 1050 x 86,2 ) y 38 Kg de peso, superficie total de 2,1 m2.
Según EM 9841

| Código | Ud | Descripción | Rendimiento | Precio | Importe |
|---|---|---|---|---|---|
| $IEST300 | Ud | Instalación ebergía solar térmica 300 l/dia (material) | 1 | 4100 | 4100.00 |
| %MONTK6 | h | Transporte y Montaje | 4 % | 4100.00 | 164.00 |
| %PRUEBK2 | tS | Puesta en Marcha y Pruebas Funcionamiento | 2 % | 4264.00 | 85.28 |
|  |  | Total |  |  | 4349.28 |

Claves: térmico, energía, sótano, cubierta, forzado, vivienda, unifamiliar, circuito, producción, apoyo, módulo, dormitorio, control, acumulador, caldera, instantáneo, gas, natural, fuego, cobre, vertical

| Medición | Uds. | Parcial |
|---|---|---|
| ACS Ed Control | 1 | 1.00 |
| Total |  | 1 |

**E20XAU010G** Ud Instalación fontanería lavabo con grifería
14 Ud × 121.99 (129.31 con costes indirectos) = 1810.34

| Medición | Uds. | Parcial |
|---|---|---|
| Aseos Ed control | 10 | 10.00 |
| Taller Ec Control | 2 | 2.00 |
| Ed fangos | 1 | 1.00 |
| Ed pret | 1 | 1.00 |
| Total |  | 14 |

**E20XAU030G** Ud Instalación fontanería inodoro con grifería
8 Ud × 149.25 (158.21 con costes indirectos) = 1265.68

| Medición | Uds. | Parcial |
|---|---|---|
| Aseos Ed Control | 6 | 6.00 |
| Ed fangos | 1 | 1.00 |
| Ed pret | 1 | 1.00 |
| Total |  | 8 |

**E20XAU050G** Ud Instalación fontaneria ducha con grifería (19/05/2017)
6 Ud × 192.97 (204.55 con costes indirectos) = 1227.30
Instalación de fontanería para una ducha realizada con tuberías multicapa Uponor Unipipe PERT-AL-PERT para la red de agua fria y caliente, utilizando el sistema Uponor M-Fitting para su conexión, con tuberías de PVC serie B, UNE-EN-1453, para la red de desagüe y bote sifónico, totalmente terminada según normativa vigente, con
grifería. s/CTE-HS-4/5.

| Código | Ud | Descripción | Rendimiento | Precio | Importe |
|---|---|---|---|---|---|
| $IFdg | Ud | Instalación fontanería ducha (material; 19/05/2017) | 1 | 181.91 | 181.91 |
| %MONTK6 | h | Transporte y Montaje | 4 % | 181.91 | 7.28 |
| %PRUEBK2 | tS | Puesta en Marcha y Pruebas Funcionamiento | 2 % | 189.19 | 3.78 |
|  |  | Total |  |  | 192.97 |

| Medición | Uds. | Parcial |
|---|---|---|
| Aseos Ed control | 6 | 6.00 |
| Total |  | 6 |

**E20XAU060G** Ud Instalación fontanería fregadero con grifería
5 Ud × 185 (196.1 con costes indirectos) = 980.50
Instalación de fontanería para un fregaderorealizada con tuberías multicapa Uponor Unipipe PERT-AL-PERT para la red de agua fria y caliente, utilizando el sistema Uponor M-Fitting para su conexión, incluso con tuberías de PVC serie B, UNE-EN-1453, para la red de desagües y sifón individual, totalmente terminada según normativa vigente, con grifería. s/CTE-HS-4/5.

| Código | Ud | Descripción | Rendimiento | Precio | Importe |
|---|---|---|---|---|---|
| $IFFg | Ud | Instalación fontanería fregadero (material) | 1 | 185 | 185.00 |
|  |  | Total |  |  | 185 |

Claves: caliente, fontanería, tubería, capa, red, agua, frío, conexión, PVC, fregadero, norma, terminación, individual, sifón, desagüe, grifería

| Medición | Uds. | Parcial |
|---|---|---|
| Taller Ed control | 1 | 1.00 |
| Laboratorio Ed control | 2 | 2.00 |
| Ed control | 2 | 2.00 |
| Subtotal |  | 5.00 |
| Total |  | 5 |

##### A2.02.23.06 Ventilación (13/08/2020)
Importe: 61422.32

###### A2.02.23.06.1 Ventilación taller almacén laboratorio
Importe: 3326.13

**DMT25.0603** Ud Rejilla de 600*300 mm aleta 25
3 Ud × 169.73 (179.91 con costes indirectos) = 539.73
Sum. y col. de Rejilla para retorno de aire con aletas fijas a 45º y paralelas a la cota mayor serie DXT. dim. 600*300 mm, aleta de 25 mm, construida en aluminio y lacado color blanco M9016 con regulador de caudal de aletas opuestas, construido en acero electro-zincado lacado negro SP, fijación con clips (S) y marco de montaje CM.
Marca MADEL o similar.
Según EM 9825 y dimensiones indicadas

| Código | Ud | Descripción | Rendimiento | Precio | Importe |
|---|---|---|---|---|---|
| R600X300A25 | Ud | Rejilla de 600*300 mm aleta 25 (material; 11/11/2020) | 1 | 160 | 160.00 |
| %MONTK6 | h | Transporte y Montaje | 4 % | 160.00 | 6.40 |
| %PRUEBK2 | tS | Puesta en Marcha y Pruebas Funcionamiento | 2 % | 166.40 | 3.33 |
|  |  | Total |  |  | 169.73 |

| Medición | Uds. | Parcial |
|---|---|---|
| Taller | 1 | 1.00 |
| Almacén | 1 | 1.00 |
| Laboratorio | 1 | 1.00 |
| Total |  | 3 |

**EXTRAC0560AX** Ud Extractor Mural de 560 m3/h especial 400 ºC
3 Ud × 689.52 (730.89 con costes indirectos) = 2192.67
Extractor pared 560 m3/h
Marca: Casals o similar, especial 400 ºC
Modelo: HJBM PLUS 25 M4 0,06kW
Caudal: 560 m3/h a 5 mmca
Marco soporte en chapa de acero galvanizado recubierto con pintura epoxy
Hélice de poliamida reforzada con fibra de vidrio de ángulo variable en paro y en origen.
Rejilla soporte motor y de protección contra contactos según norma UNE-EN 20-359-74. En
cumplimiento a la directiva ROHS 2002/95/EC (Restricción de sustancias peligrosas en equipos eléctricos y electrónicos).
Según EM 9823

| Código | Ud | Descripción | Rendimiento | Precio | Importe |
|---|---|---|---|---|---|
| EM560 | Ud | Extractor Mural de 560 m3/h especial 400 ºC (material) | 1 | 650 | 650.00 |
| %MONTK6 | h | Transporte y Montaje | 4 % | 650.00 | 26.00 |
| %PRUEBK2 | tS | Puesta en Marcha y Pruebas Funcionamiento | 2 % | 676.00 | 13.52 |
|  |  | Total |  |  | 689.52 |

| Medición | Uds. | Parcial |
|---|---|---|
| Taller | 1 | 1.00 |
| Almacén | 1 | 1.00 |
| Laboratorio | 1 | 1.00 |
| Total |  | 3 |

**TERMOSTAMB** Ud Termostato de ambiente
3 Ud × 120.93 (128.19 con costes indirectos) = 384.57
Termostato ambiente desde 8ºC a 32ºC
Con programación independiente para cada día de la semana de hasta 6 cambios de nivel diarios, con tres niveles de temperatura ambiente: confort, actividad y reducido; programa especial para período de vacaciones, con visor de día, hora, temperatura de consigna y ambiente, instalado.

| Código | Ud | Descripción | Rendimiento | Precio | Importe |
|---|---|---|---|---|---|
| MATTERMOAMB | Ud | Termostato de ambiente (material) | 1 | 114 | 114.00 |
| %MONTK6 | h | Transporte y Montaje | 4 % | 114.00 | 4.56 |
| %PRUEBK2 | tS | Puesta en Marcha y Pruebas Funcionamiento | 2 % | 118.56 | 2.37 |
|  |  | Total |  |  | 120.93 |

| Medición | Uds. | Parcial |
|---|---|---|
| Taller | 1 | 1.00 |
| Almacén | 1 | 1.00 |
| Laboratorio | 1 | 1.00 |
| Total |  | 3 |

**ELECYMONT1** Ud Alimentación eléctrica extractor
3 Ud × 65.77 (69.72 con costes indirectos) = 209.16
Alimentación eléctrica del motor del ventilador, más elemento de puesta en marcha, y temporizador

| Código | Ud | Descripción | Rendimiento | Precio | Importe |
|---|---|---|---|---|---|
| $AEE03 | Ud | Alimentacion electrica extractor (material; 09/12/2020) | 1 | 62 | 62.00 |
| %MONTK6 | h | Transporte y Montaje | 4 % | 62.00 | 2.48 |
| %PRUEBK2 | tS | Puesta en Marcha y Pruebas Funcionamiento | 2 % | 64.48 | 1.29 |
|  |  | Total |  |  | 65.77 |

###### A2.02.23.06.2 Ventilación salas CCM
Importe: 3377.84

**EXTRAC3350** Ud Extractor Mural de 3350 m3/h
4 Ud × 440.23 (466.64 con costes indirectos) = 1866.56
Ud. extractor pared 4.600 m3/h
Marca: Casals o similar
Modelo: HB 56 M6 0,25kW (A5, 6p)
Caudal: 3350 m)3/h a 5 mmca
CARACTERÍSTICAS CONSTRUCTIVAS:
Marco soporte y hélice en chapa protegido contra la corrosión mediante recubrimiento en polvo de resina epoxy.
Rejilla soporte motor y de protección contra contactos según norma UNE-EN 20-359-74.
En cumplimiento con la directiva ROHS 2002/95/EC (Restricción de sustancias peligrosas en equipos electrónicos).
Motor de rotor exterior, con protección IP-44. Voltajes estándar 230V 50Hz para motores monofásicos, 230/400V. 50Hz para motores trifásicos.
ver EM 4316

| Código | Ud | Descripción | Rendimiento | Precio | Importe |
|---|---|---|---|---|---|
| $2V001_13K | Ud | Extractor Mural de 3350 m3/h (material) | 1 | 415 | 415.00 |
| %MONTK6 | h | Transporte y Montaje | 4 % | 415.00 | 16.60 |
| %PRUEBK2 | tS | Puesta en Marcha y Pruebas Funcionamiento | 2 % | 431.60 | 8.63 |
|  |  | Total |  |  | 440.23 |

| Medición | Uds. | Parcial |
|---|---|---|
| Una por CCM | 4 | 4.00 |
| Total |  | 4 |

**DMT25.0603** Ud Rejilla de 600*300 mm aleta 25
4 Ud × 169.73 (179.91 con costes indirectos) = 719.64

| Medición | Uds. | Parcial |
|---|---|---|
| Una por CCM | 4 | 4.00 |
| Total |  | 4 |

**TERMOSTAMB** Ud Termostato de ambiente
4 Ud × 120.93 (128.19 con costes indirectos) = 512.76

| Medición | Uds. | Parcial |
|---|---|---|
| Una por CCM | 4 | 4.00 |
| Total |  | 4 |

**ELECYMONT1** Ud Alimentación eléctrica extractor
4 Ud × 65.77 (69.72 con costes indirectos) = 278.88

| Medición | Uds. | Parcial |
|---|---|---|
| Una por CCM | 4 | 4.00 |
| Total |  | 4 |

###### A2.02.23.06.3 Ventilación aseos
Importe: 3254.3

**EXTRAC0150AX** Ud Extractor in line de 150 m3/h
8 Ud × 196.25 (208.03 con costes indirectos) = 1664.24
Extractor pared 150 m3/h
Marca: Casals o similar
Modelo: CHELYS 125S
Caudal: 150 m3/h a 10 mmca
Ventilador in line de flujo combinado fabricado en plástico.
Carcasa de plástico ABS de alta calidad y duradero (Chelys 100-200) o de polipropileno resistente al fuego (Chelys 250-315).
Temperatura máxima de trabajo en continuo: 50ºC.
Según EM 9828

| Código | Ud | Descripción | Rendimiento | Precio | Importe |
|---|---|---|---|---|---|
| MATEL150 | Ud | Extractor in line de 150 m3/h, 400 ºC (material) | 1 | 185 | 185.00 |
| %MONTK6 | h | Transporte y Montaje | 4 % | 185.00 | 7.40 |
| %PRUEBK2 | tS | Puesta en Marcha y Pruebas Funcionamiento | 2 % | 192.40 | 3.85 |
|  |  | Total |  |  | 196.25 |

| Medición | Uds. | Parcial |
|---|---|---|
| Aseos edif control | 6 | 6.00 |
| Aseo Ed fangos | 1 | 1.00 |
| Aseos ed pret | 1 | 1.00 |
| Total |  | 8 |

**E23DCH010** m Cond. Flexible aluminio d=102mm
90 m × 10.82 (11.47 con costes indirectos) = 1032.30
Conducto flexible de 102 mm. de diámetro, para distribución de aire climatizado, obtenido por enrrollamiento en hélice con espiral de alambre y bandas de aluminio con poliéster, resistencia al fuego M1 y temperaturas de uso entre -20ºC y 250ºC, i/p.p. de corte, derivaciones, instalación y costes indirectos.

| Código | Ud | Descripción | Rendimiento | Precio | Importe |
|---|---|---|---|---|---|
| $CFA102 | m | Cond. Flexible aluminio d=102mm (material) | 1 | 10.2 | 10.20 |
| %MONTK6 | h | Transporte y Montaje | 4 % | 10.20 | 0.41 |
| %PRUEBK2 | tS | Puesta en Marcha y Pruebas Funcionamiento | 2 % | 10.61 | 0.21 |
|  |  | Total |  |  | 10.82 |

| Medición | Uds. | Largo | Parcial |
|---|---|---|---|
| Aseos edif control | 6 | 10 | 60.00 |
| Aseo Ed fangos | 1 | 15 | 15.00 |
| Aseos ed pret | 1 | 15 | 15.00 |
| Subtotal |  |  | 15.00 |
| Total |  |  | 90 |

**ELECYMONT1** Ud Alimentación eléctrica extractor
8 Ud × 65.77 (69.72 con costes indirectos) = 557.76

| Medición | Uds. | Parcial |
|---|---|---|
| Aseos edif control | 6 | 6.00 |
| Aseo Ed fangos | 1 | 1.00 |
| Aseos ed pret | 1 | 1.00 |
| Total |  | 8 |

###### A2.02.23.06.4 Venitlación Edificio Soplantes
Importe: 12087.82

**REJACASP.D** Ud Rejilla acústica de 2000*1000*600
3 Ud × 3023.28 (3204.68 con costes indirectos) = 9614.04
Rejilla acústica de 2000x1000x600 mm para impulsion y extracción
Marca: Acústica integral o similar
Construcción:
En chapa de acero galvanizado con estructura de soporte, donde se alojan los elementos absorbentes de perfil aerodinámico recubiertos de chapa perforada. Resistente a los agentes atmosféricos.
Dimensiones: Construcción a medida de las necesidades del cliente.
Espesor SR-01: 300 mm.
Opciones: Construcción en acero INOX, o en chapa prelacada en color gris claro (similar RAL 9002).

| Código | Ud | Descripción | Rendimiento | Precio | Importe |
|---|---|---|---|---|---|
| $REJACASP.C | Ud | Rejilla acústica de 2000*1000*300 (material) | 1 | 2850 | 2850.00 |
| %MONTK6 | h | Transporte y Montaje | 4 % | 2850.00 | 114.00 |
| %PRUEBK2 | tS | Puesta en Marcha y Pruebas Funcionamiento | 2 % | 2964.00 | 59.28 |
|  |  | Total |  |  | 3023.28 |

| Medición | Uds. | Parcial |
|---|---|---|
| Edificio de soplantes | 3 | 3.00 |
| Total |  | 3 |

**EQM023000** Ud Ventilador extractor helicoidal 23.100 m3/h.
2 Ud × 1166.88 (1236.89 con costes indirectos) = 2473.78
Ventilador extractor helicoidal
Marca: CASALS o equivalente.
Caudal máximo: 23.100 m3/h.
Accionamiento:
Motor eléctrico 1,5 Kw.
Totalmente montado y probado.

| Código | Ud | Descripción | Rendimiento | Precio | Importe |
|---|---|---|---|---|---|
| $EQM023000 | Ud | Ventilador Extractor helicoidal 23100 (material) | 1 | 1100 | 1100.00 |
| %MONTK6 | h | Transporte y Montaje | 4 % | 1100.00 | 44.00 |
| %PRUEBK2 | tS | Puesta en Marcha y Pruebas Funcionamiento | 2 % | 1144.00 | 22.88 |
|  |  | Total |  |  | 1166.88 |

Relación comercial: 000, 740.04, 001, 733.13, 002, 705.46

| Medición | Uds. | Parcial |
|---|---|---|
| Soplantes | 2 | 2.00 |
| Total |  | 2 |

###### A2.02.23.06.5 Venitlación Edificio Fangos y Cogeneración (13/08/2020)
Importe: 29255.43

**REJACASP.D** Ud Rejilla acústica de 2000*1000*600
5 Ud × 3023.28 (3204.68 con costes indirectos) = 16023.40

| Medición | Uds. | Parcial |
|---|---|---|
| Edif fangos | 5 | 5.00 |
| Total |  | 5 |

**ME22ERT010** Ud Termostato ambiente
3 Ud × 456.14 (483.51 con costes indirectos) = 1450.53
Termostato ambiente desde 8ºC a 32ºC, con programación independiente para cada día de la semana de hasta 6 cambios de nivel diarios, con tres niveles de temperatura ambiente: confort, actividad y reducido; programa especial para período de vacaciones, con visor de día, hora, temperatura de consigna y ambiente, instalado.

| Código | Ud | Descripción | Rendimiento | Precio | Importe |
|---|---|---|---|---|---|
| $ME22ERT010 | ud | Termostato ambiente (material) | 1 | 430 | 430.00 |
| %MONTK6 | h | Transporte y Montaje | 4 % | 430.00 | 17.20 |
| %PRUEBK2 | tS | Puesta en Marcha y Pruebas Funcionamiento | 2 % | 447.20 | 8.94 |
|  |  | Total |  |  | 456.14 |

| Medición | Uds. | Parcial |
|---|---|---|
| Fangos | 3 | 3.00 |
| Total |  | 3 |

**DMT25.0603** Ud Rejilla de 600*300 mm aleta 25
2 Ud × 169.73 (179.91 con costes indirectos) = 359.82

| Medición | Uds. | Parcial |
|---|---|---|
| Calderas | 2 | 2.00 |
| Total |  | 2 |

**EQM01840** Ud Ventilador extractor helicoidal 1.840 m3/h. (13/08/2020)
1 Ud × 671.91 (712.22 con costes indirectos) = 712.22
Ventilador extractor helicoidal
Marca: CASALS o equivalente.
Caudal máximo: 1.840 m3/h.
Accionamiento:
Motor eléctrico 0,15 Kw.
Totalmente montado y probado.

| Código | Ud | Descripción | Rendimiento | Precio | Importe |
|---|---|---|---|---|---|
| $EQM01840 | Ud | Ventilador Extractor helicoidal 1840 (material; 13/08/2020) | 1 | 633.4 | 633.40 |
| %MONTK6 | h | Transporte y Montaje | 4 % | 633.40 | 25.34 |
| %PRUEBK2 | tS | Puesta en Marcha y Pruebas Funcionamiento | 2 % | 658.74 | 13.17 |
|  |  | Total |  |  | 671.91 |

Relación comercial: 000, 740.04, 001, 733.13, 002, 705.46

| Medición | Uds. | Parcial |
|---|---|---|
| Sala calderas | 1 | 1.00 |
| Total |  | 1 |

**EQM023000** Ud Ventilador extractor helicoidal 23.100 m3/h.
3 Ud × 1166.88 (1236.89 con costes indirectos) = 3710.67

| Medición | Uds. | Parcial |
|---|---|---|
| Soplantes | 3 | 3.00 |
| Total |  | 3 |

**EQM013801S** Ud Ventilador extractor silenciado 16.200 m3/h
1 Ud × 6602.63 (6998.79 con costes indirectos) = 6998.79
Ventilador extractor helicoidal
Marca: Acústica integral o equivalente.
- Caudal Silenciador: 16.200 m³/h
- Potencia 16.200 m2/h
- Perdida de carga (mm cda): 4 mm cda aprox.
- Ancho de celdillas (mm): 150
- Distancia entre celdillas (mm): 75 mm
- Atenuación Global (2000 mm): 33,4 dBA.
Incluye
- SILENCIADOR ENTRADA: dim. 2250x1200x2000 mm
- SILENCIADOR SALIDA: dim. 2250x1200x2000 mm
- Malla antipájaros realizada con tubo de 35x15mm
- TOLVA DE CONEXIÓN: con Embocadura entre salida aire del grupo y silenciador

| Código | Ud | Descripción | Rendimiento | Precio | Importe |
|---|---|---|---|---|---|
| $EQM023001S | Ud | Ventilador Extractor helicoidal silencioso 16200 (material; 09/07/2021) | 1 | 6224.2 | 6224.20 |
| %MONTK6 | h | Transporte y Montaje | 4 % | 6224.20 | 248.97 |
| %PRUEBK2 | tS | Puesta en Marcha y Pruebas Funcionamiento | 2 % | 6473.17 | 129.46 |
|  |  | Total |  |  | 6602.63 |

Relación comercial: 000, 740.04, 001, 733.13, 002, 705.46

| Medición | Uds. | Parcial |
|---|---|---|
| Generadores | 1 | 1.00 |
| Total |  | 1 |

###### A2.02.23.06.6 Entrada de aire edificios de proceso
Importe: 10120.8

**EXTRAC3175** Ud Ventilador Mural de 3175 m3/h
4 Ud × 416.05 (441.01 con costes indirectos) = 1764.04
Ud. extractor pared 3.175 m3/h
Marca: Casals o similar
Modelo: HB 56 T6 0,25kW (A2, 9)
Caudal: 3175 m3/h a 10 mmca
CARACTERÍSTICAS CONSTRUCTIVAS:
Marco soporte y hélice en chapa protegido contra la corrosión mediante recubrimiento en polvo de resina epoxy.
Rejilla soporte motor y de protección contra contactos según norma UNE-EN 20-359-74.
En cumplimiento con la directiva ROHS 2002/95/EC (Restricción de sustancias peligrosas en equipos electrónicos).
Motor de rotor exterior, con protección IP-44. Alimentación trifásica a 400

| Código | Ud | Descripción | Rendimiento | Precio | Importe |
|---|---|---|---|---|---|
| $2V001_131K | Ud | Ventilador Mural de 3175 m3/h (material; 04/12/2020) | 1 | 392.2 | 392.20 |
| %MONTK6 | h | Transporte y Montaje | 4 % | 392.20 | 15.69 |
| %PRUEBK2 | tS | Puesta en Marcha y Pruebas Funcionamiento | 2 % | 407.89 | 8.16 |
|  |  | Total |  |  | 416.05 |

| Medición | Uds. | Parcial |
|---|---|---|
| Edificio pretratamiento | 4 | 4.00 |
| Total |  | 4 |

**EXTRAC2200** Ud Ventilador Mural de 2200 m3/h
5 Ud × 370.85 (393.1 con costes indirectos) = 1965.50
Ud. extractor pared 2.200 m3/h
Marca: Casals o similar
Modelo: HB 56 T6 0,18kW (A2, 9)
Caudal: 2200 m3/h a 10 mmca
CARACTERÍSTICAS CONSTRUCTIVAS:
Marco soporte y hélice en chapa protegido contra la corrosión mediante recubrimiento en polvo de resina epoxy.
Rejilla soporte motor y de protección contra contactos según norma UNE-EN 20-359-74.
En cumplimiento con la directiva ROHS 2002/95/EC (Restricción de sustancias peligrosas en equipos electrónicos).
Motor de rotor exterior, con protección IP-44. Alimentación trifásica a 400

| Código | Ud | Descripción | Rendimiento | Precio | Importe |
|---|---|---|---|---|---|
| $2V001_220K | Ud | Ventilador Mural de 2200 m3/h (material; 04/12/2020) | 1 | 349.6 | 349.60 |
| %MONTK6 | h | Transporte y Montaje | 4 % | 349.60 | 13.98 |
| %PRUEBK2 | tS | Puesta en Marcha y Pruebas Funcionamiento | 2 % | 363.58 | 7.27 |
|  |  | Total |  |  | 370.85 |

| Medición | Uds. | Parcial |
|---|---|---|
| Edificio fangos | 3 | 3.00 |
| Descarga camiones | 2 | 2.00 |
| Total |  | 5 |

**EXTRAC410** Ud Ventilador Mural de 410 m3/h
6 Ud × 283.55 (300.56 con costes indirectos) = 1803.36
Ud. extractor pared 820 m3/h
Marca: Casals o similar
Modelo: HH 35 T4 0,12kW
Caudal: 410 m3/h a 10 mmca
CARACTERÍSTICAS CONSTRUCTIVAS:
Marco soporte y hélice en chapa protegido contra la corrosión mediante recubrimiento en polvo de resina epoxy.
Rejilla soporte motor y de protección contra contactos según norma UNE-EN 20-359-74.
En cumplimiento con la directiva ROHS 2002/95/EC (Restricción de sustancias peligrosas en equipos electrónicos).
Motor de rotor exterior, con protección IP-44. Alimentación monofásica a 230V

| Código | Ud | Descripción | Rendimiento | Precio | Importe |
|---|---|---|---|---|---|
| $2V001_41K | Ud | Ventilador Mural de 410 m3/h (material; 04/12/2020) | 1 | 267.3 | 267.30 |
| %MONTK6 | h | Transporte y Montaje | 4 % | 267.30 | 10.69 |
| %PRUEBK2 | tS | Puesta en Marcha y Pruebas Funcionamiento | 2 % | 277.99 | 5.56 |
|  |  | Total |  |  | 283.55 |

| Medición | Uds. | Parcial |
|---|---|---|
| Decantación primaria | 4 | 4.00 |
| Dep agua trat | 2 | 2.00 |
| Total |  | 6 |

**ELECYMONT2** Ud Alimentación eléctrica ventilador
15 Ud × 65.77 (69.72 con costes indirectos) = 1045.80
Alimentación eléctrica del motor del ventilador, más elemento de puesta en marcha, y temporizador

| Código | Ud | Descripción | Rendimiento | Precio | Importe |
|---|---|---|---|---|---|
| $AEE03 | Ud | Alimentacion electrica extractor | 1 | 62 | 62.00 |
| %MONTK6 | h | Transporte y Montaje | 4 % | 62.00 | 2.48 |
| %PRUEBK2 | tS | Puesta en Marcha y Pruebas Funcionamiento | 2 % | 64.48 | 1.29 |
|  |  | Total |  |  | 65.77 |

| Medición | Uds. | Parcial |
|---|---|---|
| Una por ventilador | 15 | 15.00 |
| Total |  | 15 |

**DMT25.0603S** Ud Persiana de sobrepresión plástico
15 Ud × 222.77 (236.14 con costes indirectos) = 3542.10
PERSIANA SOBRE PRESIÓN PLÁSTICO
Persiana de sobrepresión.
Funciona con el flujo de aire abriéndose en funcionamiento y cerrándose cuando el ventilador está cerrado.
Lamas de PVC y marco de ABS hasta tamaño 71, marco de PVC para tamaños superiores.
Protección contra rayos UVA.
NOTA: velocidad máxima del aire 16 m/s

| Código | Ud | Descripción | Rendimiento | Precio | Importe |
|---|---|---|---|---|---|
| R600X300A25S | Ud | Persiana sobrepresión plástico (material; 04/12/2020) | 1 | 210 | 210.00 |
| %MONTK6 | h | Transporte y Montaje | 4 % | 210.00 | 8.40 |
| %PRUEBK2 | tS | Puesta en Marcha y Pruebas Funcionamiento | 2 % | 218.40 | 4.37 |
|  |  | Total |  |  | 222.77 |

| Medición | Uds. | Parcial |
|---|---|---|
| Una por ventilador | 15 | 15.00 |
| Total |  | 15 |

##### A2.02.23.07 Climatización edificios
Importe: 19447.29

**CLIMATSRK71** Ud Equipo climatización 7,1 KW
1 Ud × 2227.68 (2361.34 con costes indirectos) = 2361.34
Equipo de climatización bomba de calor de 7,1 KW
Equipo de aire acondicionado, sistema aire-aire split 2x1, de pared, para gas R-410A, bomba de calor, con tecnología Inverter, gama semiindustrial (PAC), alimentación monofásica 230V/50Hz, modelo SRK 71 ZM "MITSUBISHI HEAVY INDUSTRIES" o similar
Con control de condensación, potencia frigorífica nominal 7,1 kW (temperatura de bulbo seco en el interior 27°C, temperatura de bulbo húmedo en el interior 19°C, temperatura de bulbo seco en el exterior 35°C, temperatura de bulbo húmedo en el exterior 24°C), potencia calorífica nominal 7,1 kW

| Código | Ud | Descripción | Rendimiento | Precio | Importe |
|---|---|---|---|---|---|
| $CLIMAT71 | Ud | Equipo climatización 7,1 KW (material) | 1 | 2100 | 2100.00 |
| %MONTK6 | h | Transporte y Montaje | 4 % | 2100.00 | 84.00 |
| %PRUEBK2 | tS | Puesta en Marcha y Pruebas Funcionamiento | 2 % | 2184.00 | 43.68 |
|  |  | Total |  |  | 2227.68 |

| Medición | Uds. | Parcial |
|---|---|---|
| Sala polivalente Ed Control | 1 | 1.00 |
| Total |  | 1 |

**CLIMAT35VF** Ud Equipo climatización 4,5 KW
3 Ud × 1066.1 (1130.07 con costes indirectos) = 3390.21
Equipo para climatización bomba de calor, de 4,5 KW.
Equipo de aire acondicionado, sistema aire-aire 1x1, mediante split de techo o cassette, de 600x600 mm, para gas R-410A, bomba de calor, con tecnología Hyper Inverter, gama semi-industrial (PAC), alimentación monofásica 230V/50Hz, modelo FDTC 35 VF "MITSUBISHI HEAVY INDUSTRIES" o similar
Potencia frigorífica nominal 3,6 kW (temperatura de bulbo seco en el interior 27°C, temperatura de bulbo húmedo en el interior 19°C, temperatura de bulbo seco en el exterior 35°C, temperatura de bulbo húmedo en el exterior 24°C), potencia calorífica nominal 4,25 kW

| Código | Ud | Descripción | Rendimiento | Precio | Importe |
|---|---|---|---|---|---|
| $CLIMAT35vf | Ud | Equipo climatización 4,5 KW (material) | 1 | 1005 | 1005.00 |
| %MONTK6 | h | Transporte y Montaje | 4 % | 1005.00 | 40.20 |
| %PRUEBK2 | tS | Puesta en Marcha y Pruebas Funcionamiento | 2 % | 1045.20 | 20.90 |
|  |  | Total |  |  | 1066.1 |

| Medición | Uds. | Parcial |
|---|---|---|
| Desp 2 Ed Control | 1 | 1.00 |
| Laboratorio Ed Control | 1 | 1.00 |
| Sala de control Ed Control | 1 | 1.00 |
| Total |  | 3 |

**CLIMAT25Z** Ud Equipo climatización 2,5 KW
6 Ud × 1013.06 (1073.84 con costes indirectos) = 6443.04
Equipo de climatización bomba de calor de 2,5 KW
Equipo de aire acondicionado, sistema aire-aire split 1x1, de pared, para gas R-410A, bomba de calor, con tecnología Inverter, gama doméstica (RAC), alimentación monofásica (230V/50Hz), modelo SRK 25 ZMP-S "MITSUBISHI HEAVY INDUSTRIES" o similar.
Potencia frigorífica nominal 2,5 kW

| Código | Ud | Descripción | Rendimiento | Precio | Importe |
|---|---|---|---|---|---|
| $CLIMAT25z | Ud | Equipo climatización 2,5 KW (material) | 1 | 955 | 955.00 |
| %MONTK6 | h | Transporte y Montaje | 4 % | 955.00 | 38.20 |
| %PRUEBK2 | tS | Puesta en Marcha y Pruebas Funcionamiento | 2 % | 993.20 | 19.86 |
|  |  | Total |  |  | 1013.06 |

| Medición | Uds. | Parcial |
|---|---|---|
| Desp 1 Ed Control | 1 | 1.00 |
| Comedor Ed Control | 1 | 1.00 |
| Salas CCMs | 4 | 4.00 |
| Total |  | 6 |

**CONEXCU1** Ud Conexiones frigoríficas
10 Ud × 265.2 (281.11 con costes indirectos) = 2811.10
Conjunto de tuberías de cobre para interconexión entre condensadoas y evaporadoras, aisladas termicamente.

| Código | Ud | Descripción | Rendimiento | Precio | Importe |
|---|---|---|---|---|---|
| $CONFRI | Ud | Conexiones frigorificas (material) | 1 | 250 | 250.00 |
| %MONTK6 | h | Transporte y Montaje | 4 % | 250.00 | 10.00 |
| %PRUEBK2 | tS | Puesta en Marcha y Pruebas Funcionamiento | 2 % | 260.00 | 5.20 |
|  |  | Total |  |  | 265.2 |

| Medición | Uds. | Parcial |
|---|---|---|
| entre unidades exteriores e interiores | 10 | 10.00 |
| Total |  | 10 |

**E22ERT010** Ud Termostato ambiente programable
10 Ud × 79.56 (84.33 con costes indirectos) = 843.30
Termostato ambiente desde 8ºC a 32ºC, con programación independiente para cada día de la semana de hasta 6 cambios de nivel diarios, con tres niveles de temperatura ambiente: confort, actividad y reducido; programa especial para período de vacaciones, con visor de día, hora, temperatura de consigna y ambiente, instalado.dd

| Código | Ud | Descripción | Rendimiento | Precio | Importe |
|---|---|---|---|---|---|
| $TAP | Ud | Termostato ambiente programable (material) | 1 | 75 | 75.00 |
| %MONTK6 | h | Transporte y Montaje | 4 % | 75.00 | 3.00 |
| %PRUEBK2 | tS | Puesta en Marcha y Pruebas Funcionamiento | 2 % | 78.00 | 1.56 |
|  |  | Total |  |  | 79.56 |

| Medición | Uds. | Parcial |
|---|---|---|
| en cada recinto | 10 | 10.00 |
| Total |  | 10 |

**ALIMELECT** Ud Alimentación eléctrica hasta 4 kw
10 Ud × 339.46 (359.83 con costes indirectos) = 3598.30
Acometida eléctrica a los equipos de climatización, desde el cuadro de climatización de cada planta, en cable de cobre bajo tubo, con cajas de derivación y material auxiliar de montaje

| Código | Ud | Descripción | Rendimiento | Precio | Importe |
|---|---|---|---|---|---|
| $AE4KW | Ud | Alimentación eléctrica hasta 4 Kw (material) | 1 | 320 | 320.00 |
| %MONTK6 | h | Transporte y Montaje | 4 % | 320.00 | 12.80 |
| %PRUEBK2 | tS | Puesta en Marcha y Pruebas Funcionamiento | 2 % | 332.80 | 6.66 |
|  |  | Total |  |  | 339.46 |

| Medición | Uds. | Parcial |
|---|---|---|
| Conexión | 10 | 10.00 |
| Total |  | 10 |

##### A2.02.23.08 Protección contraincendios (21/02/2007)
Importe: 19882.58
Según FT-P 9313

**E26FEA030** Ud Extintor polvo ABC 6 kg.Pr.Inc (19/05/2017)
15 Ud × 61.82 (65.53 con costes indirectos) = 982.95
Extintor de polvo químico ABC polivalente antibrasa, de eficacia 34A/183B, de 6 kg. de agente extintor, con soporte, manómetro comprobable y manguera con difusor, según Norma UNE, certificado AENOR. Medida la unidad instalada.
Según EM 9311A

| Código | Ud | Descripción | Rendimiento | Precio | Importe |
|---|---|---|---|---|---|
| MATEXT2 | Ud | Extintor polvo ABC 6 kg (material; 19/05/2017) | 1 | 36.92 | 36.92 |
| MAO-007 | h | Peón general | 1.5 | 16.6 | 24.90 |
|  |  | Total |  |  | 61.82 |

Claves: brasa, extintor, manguera, químico, difusor, norma, AENOR, soporte, polvo, manómetro

| Medición | Uds. | Parcial |
|---|---|---|
| Ed Control | 6 | 6.00 |
| Ed Pret. | 4 | 4.00 |
| Ed soplantes | 2 | 2.00 |
| Ed fangos | 3 | 3.00 |
| Total |  | 15 |

**E26FEE200** Ud Extintor CO2 5 kg. (19/05/2017)
6 Ud × 134.28 (142.34 con costes indirectos) = 854.04
Extintor de nieve carbónica CO2, de eficacia 89B, de 5 kg. de agente extintor, construido en acero, con soporte y manguera con difusor, según Norma UNE. Equipo con certificación AENOR. Medida la unidad instalada.
Según EM 9311B

| Código | Ud | Descripción | Rendimiento | Precio | Importe |
|---|---|---|---|---|---|
| MATEXT3 | Ud | Extintor CO2 5 kg (material; 19/05/2017) | 1 | 101.08 | 101.08 |
| MAO-007 | h | Peón general | 2 | 16.6 | 33.20 |
|  |  | Total |  |  | 134.28 |

| Medición | Uds. | Parcial |
|---|---|---|
| sala CCM | 4 | 4.00 |
| C Seccionamiento | 1 | 1.00 |
| C Transformación | 1 | 1.00 |
| Subtotal |  | 6.00 |
| Total |  | 6 |

**E26FAM100** Ud Pulsador alarma de fuego (19/05/2017)
14 Ud × 26.61 (28.21 con costes indirectos) = 394.94
Pulsador de alarma de fuego
Según EM 9316

| Código | Ud | Descripción | Rendimiento | Precio | Importe |
|---|---|---|---|---|---|
| PULSAFIRE | Ud | Puls. alarma de fuego (material; 19/05/2017) | 1 | 25.09 | 25.09 |
| %MONTK6 | h | Transporte y Montaje | 4 % | 25.09 | 1.00 |
| %PRUEBK2 | tS | Puesta en Marcha y Pruebas Funcionamiento | 2 % | 26.09 | 0.52 |
|  |  | Total |  |  | 26.61 |

Claves: comprobación, lámina, rojo, alarma, color, llave, caja, pulsador, plástico, calibre, rompedor, fuego

| Medición | Uds. | Parcial |
|---|---|---|
| Edificio de control | 3 | 3.00 |
| Edificio pretratamiento | 3 | 3.00 |
| Edif soplantes | 1 | 1.00 |
| Edif fangos | 3 | 3.00 |
| Salas CCM | 4 | 4.00 |
| Total |  | 14 |

**E26FAN010** Ud Sirena eléctr. Óptico-acústica. Int. (19/05/2017)
4 Ud × 25.86 (27.41 con costes indirectos) = 109.64
Sirena electrónica bitonal, con indicación óptica y acústica, de 85 dB de potencia, para uso interior, pintada en rojo. Medida la unidad instalada.
Según EM 9317

| Código | Ud | Descripción | Rendimiento | Precio | Importe |
|---|---|---|---|---|---|
| SEOAINT | Ud | Sirena eléctr. Óptico-acústica. Int. (material; 19/05/2017) | 1 | 24.37 | 24.37 |
| %MONTK6 | h | Transporte y Montaje | 4 % | 24.37 | 0.97 |
| %PRUEBK2 | tS | Puesta en Marcha y Pruebas Funcionamiento | 2 % | 25.34 | 0.51 |
|  |  | Total |  |  | 25.86 |

Claves: pintura, acústico, interior, rojo, indicador, sirena, electrónico

| Medición | Uds. | Parcial |
|---|---|---|
| Edif control | 1 | 1.00 |
| Edif pretratamiento | 2 | 2.00 |
| Edif Fangos | 1 | 1.00 |
| Subtotal |  | 4.00 |
| Total |  | 4 |

**CABLCENTRL3** Ud Cableado de los equipos de control de protección contra incendio (19/05/2017)
1 Ud × 1901.16 (2015.23 con costes indirectos) = 2015.23
Cableado de los equipos de control de protección contra incendios
seguirán la designación SZ1 (AS+) de color anaranjado.
Con aislamientos de 0.6/1kV, 450/750V y 300/500V,
Todos los cables FPL son resistentes a la propagación del fuego y son aprobados bajo normas UL, son sometidos a las pruebas UL 1424 y la prueba de la llama vertical UL 1581 VW-1.

| Código | Ud | Descripción | Rendimiento | Precio | Importe |
|---|---|---|---|---|---|
| $CECPCI | Ud | Cableado de los equipos de control de protección contra incendio (material; 19/05/2017) | 1 | 1792.19 | 1792.19 |
| %MONTK6 | h | Transporte y Montaje | 4 % | 1792.19 | 71.69 |
| %PRUEBK2 | tS | Puesta en Marcha y Pruebas Funcionamiento | 2 % | 1863.88 | 37.28 |
|  |  | Total |  |  | 1901.16 |

**E26FJ150** Ud Señal poliestireno 210x197mm.Fotolum. (21/02/2007)
55 Ud × 6.88 (7.29 con costes indirectos) = 400.95
Señalización de equipos contra incendios fotoluminiscente, de riesgo diverso, advertencia de peligro, prohibición, evacuación y salvamento, en poliestireno de 1,5 mm fotoluminiscente, de dimensiones 210x297 mm. Medida la unidad instalada.

| Código | Ud | Descripción | Rendimiento | Precio | Importe |
|---|---|---|---|---|---|
| MATP23FK190 | ud | Señal poliprop. 210x297mm.fotolumi. (material; 21/02/2007) | 1 | 1.86 | 1.86 |
| MAO-006 | h | Peón especialista | 0.3 | 16.72 | 5.02 |
|  |  | Total |  |  | 6.88 |

Claves: evacuación, señalización, poliestireno, dimensión, incendio, equipo

| Medición | Uds. | Parcial |
|---|---|---|
| medios extinción | 35 | 35.00 |
| señalizacion vías evacuación | 20 | 20.00 |
| Total |  | 55 |

**E26FKM380** m2 Pintura intums. R-30. Vigas (21/02/2007)
30 m2 × 50.16 (53.17 con costes indirectos) = 1595.10
Protección contra el fuego de vigas (cerchas, correas, etc.) con pintura intumiscente para una estabilidad al fuego EF-30. Medida la unidad instalada.

| Código | Ud | Descripción | Rendimiento | Precio | Importe |
|---|---|---|---|---|---|
| MAO-004F | h. | Oficial 1ª pintura (mano de obra; 11/11/2020) | 0.35 | 17.53 | 6.14 |
| MAO-15B | h. | Ayudante pintura (mano de obra; 11/11/2020) | 0.8 | 16.91 | 13.53 |
| MATP23FL090 | kg | Pintura imprimación (material; 21/02/2007) | 1 | 3.57 | 3.57 |
| MATP23FR060 | kg | Pintura intumescente Hilti CP671-C (material; 21/02/2007) | 1 | 20.42 | 20.42 |
| MATP23FL110 | kg | Pintura acabado (material; 21/02/2007) | 1 | 6.5 | 6.50 |
|  |  | Total |  |  | 50.16 |

Claves: viga, pintura, protección, cercha, fuego, estable, correa

| Medición | Uds. | Parcial |
|---|---|---|
| proteccion estructuras metálicas | 30 | 30.00 |
| Total |  | 30 |

**E26FN007** dm2 Sellado huecos cables. Espuma EI 90 (21/02/2007)
45 dm2 × 14.24 (15.09 con costes indirectos) = 679.05
Sistema sellado de huecos pequeños para paso de cables EI-90, mediante espuma autohinchable de estructura fina y poro cerrado, conductividad térmica de 0,035 W/m ºC, aplicada con pistola. Medida la unidad instalada.

| Código | Ud | Descripción | Rendimiento | Precio | Importe |
|---|---|---|---|---|---|
| MATP23FL130 | dm2 | Cartucho espuma de sellado (material; 21/02/2007) | 1 | 4.21 | 4.21 |
| MAO-006 | h | Peón especialista | 0.6 | 16.72 | 10.03 |
|  |  | Total |  |  | 14.24 |

Claves: paso, estructura, hueco, fino, espuma, porosidad, conductor, térmico, aplicación, cable

| Medición | Uds. | Parcial |
|---|---|---|
| huecos en muros | 45 | 45.00 |
| Total |  | 45 |

**E26FAD400** Ud Cent.Det.Y extin.Mod. 8 zonas det.4 ext (19/05/2017)
6 Ud × 822.25 (871.59 con costes indirectos) = 5229.54
Central de detección y extinción automática de incendios, con 8 zonas de detección y 4 de extinción, con módulo de alimentación, rectificador de corriente, 2 baterias de emergencia de 12 V CC y cargador, módulo de control con indicador de alarma y avería, conmutador de corte de zonas y 4 pulsadores de disparo y de extinción. Medida la unidad instalada.
Según EM 9313B

| Código | Ud | Descripción | Rendimiento | Precio | Importe |
|---|---|---|---|---|---|
| $CDEM8D4 | Ud | Cent.Det.Y extin.Mod. 8 zonas det.4 ext (material) | 1 | 650 | 650.00 |
| %MONT15 | % | Montaje y pruebas 15% (19/05/2017) | 15 % | 650.00 | 97.50 |
| %PRUEB10 | h | Puesta en funcionamiento y pruebas (19/05/2017) | 10 % | 747.50 | 74.75 |
|  |  | Total |  |  | 822.25 |

Claves: incendio, automático, extintor, central, detección, exterior, corte, emergencia, cargador, pulsador, conmutador, alarma, indicador, control, módulo, alimentar

| Medición | Uds. | Parcial |
|---|---|---|
| CT | 1 | 1.00 |
| CS | 1 | 1.00 |
| Salas CCM | 4 | 4.00 |
| Total |  | 6 |

**DIFRAD** Ud Difusor radial para gas extinción (19/05/2017)
15 Ud × 125.87 (133.42 con costes indirectos) = 2001.30
Difusor fijo
Fabricados en latón o acero inoxidable. Diseñado para
realizar una descarga continua mejorando la eficacia del
sistema.
Se disponen de varios modelos con diferentes caudales
de descarga en función de las necesidades de diseño de
cada instalación.

| Código | Ud | Descripción | Rendimiento | Precio | Importe |
|---|---|---|---|---|---|
| $DRGEXT | Ud | Difusor racial para gas extinción (material; 19/05/2017) | 1 | 99.5 | 99.50 |
| %MONT15 | % | Montaje y pruebas 15% | 15 % | 99.50 | 14.93 |
| %PRUEB10 | h | Puesta en funcionamiento y pruebas | 10 % | 114.43 | 11.44 |
|  |  | Total |  |  | 125.87 |

| Medición | Uds. | Largo | Parcial |
|---|---|---|---|
| C Seccionamiento | 2 | 1 | 2.00 |
| Celdas C Transform | 2 | 1 | 2.00 |
| Trafos | 1 | 3 | 3.00 |
| Salas CCM | 2 | 4 | 8.00 |
| Subtotal |  |  | 15.00 |
| Total |  |  | 15 |

**E26FAM200** Ud Pulsador disparo extinción (19/05/2017)
6 Ud × 35.42 (37.55 con costes indirectos) = 225.30
Pulsador disparo extinción automática, para provocar el disparo de un sistema de extinción, según norma EN 54-11, con led de alarma, con microrruptor, cristal rompible y ventana protectora de metacrilato. Medida la unidad instalada.
Según EM 9316

| Código | Ud | Descripción | Rendimiento | Precio | Importe |
|---|---|---|---|---|---|
| PULSEXT02 | Ud | Pulsador disparo extincion (material; 19/05/2017) | 1 | 28 | 28.00 |
| %MONT15 | % | Montaje y pruebas 15% | 15 % | 28.00 | 4.20 |
| %PRUEB10 | h | Puesta en funcionamiento y pruebas | 10 % | 32.20 | 3.22 |
|  |  | Total |  |  | 35.42 |

| Medición | Uds. | Parcial |
|---|---|---|
| Centro Seccionamiento | 1 | 1.00 |
| Centro Transformación | 1 | 1.00 |
| Salas CCM | 4 | 4.00 |
| Subtotal |  | 6.00 |
| Total |  | 6 |

**E26FAM300** Ud Pulsador paro extinción (19/05/2017)
6 Ud × 35.42 (37.55 con costes indirectos) = 225.30
Pulsador paro extinción, para anular el disparo de un sistema de extinción autumática, led de alarma, con microrruptor, sistema de comprobación con llave de rearme, cristal rompible y ventana protectora de metacrilato. Medida la unidad instalada.
Según EM 9316B

| Código | Ud | Descripción | Rendimiento | Precio | Importe |
|---|---|---|---|---|---|
| PULSEXT01 | Ud | Pulsador paro extinción (material; 19/05/2017) | 1 | 28 | 28.00 |
| %MONT15 | % | Montaje y pruebas 15% | 15 % | 28.00 | 4.20 |
| %PRUEB10 | h | Puesta en funcionamiento y pruebas | 10 % | 32.20 | 3.22 |
|  |  | Total |  |  | 35.42 |

| Medición | Uds. | Parcial |
|---|---|---|
| Centro Seccionamiento | 1 | 1.00 |
| Centro Transformación | 1 | 1.00 |
| Sala CCM | 4 | 4.00 |
| Total |  | 6 |

**E26FHC057** Ud Botella extinción novec 5,7 kg. (27/03/2007)
9 Ud × 541.85 (574.36 con costes indirectos) = 5169.24
Botella automática de extinción de incendios para NOVEC de 5,7 kg de carga máxima de agente extintor NOVEC, fabricada en acero aleado sin soldadura, provista de válvula principal de 1" de disco de seguridad y válvula de alivio, tubo sifón, solenoide de disparo y herraje de sujeción. Grabada y pintada según normativa. Medida la unidad instalada. Incluso carga de agente extintor
Según EM 9318

| Código | Ud | Descripción | Rendimiento | Precio | Importe |
|---|---|---|---|---|---|
| $BOTEXT57 | Ud | Botella extinción novec 5,7 kg (material) | 1 | 525 | 525.00 |
| %TM3.2 | % | Transporte material (27/03/2007) | 3.21 % | 525.00 | 16.85 |
|  |  | Total |  |  | 541.85 |

| Medición | Uds. | Parcial |
|---|---|---|
| C Seccionamiento | 1 | 1.00 |
| Celdas C Transform | 1 | 1.00 |
| Trafos | 3 | 3.00 |
| Salas CCM | 4 | 4.00 |
| Total |  | 9 |

##### A2.02.23.09 Telefonía (30/07/2020)
Importe: 14340.17

**KTEL001** Ud Conexión con red telefónica (30/07/2020)
1 Ud × 2153.5 (2282.71 con costes indirectos) = 2282.71
Conexión con red telefónica existente en la inmediaciones del acceso a la EDAR, incluso cableado,elementos de protección, accesorios y medios auxiliares.

| Código | Ud | Descripción | Rendimiento | Precio | Importe |
|---|---|---|---|---|---|
| $KTEL001 | ud | Conexión con red telefónica (material; 30/07/2020) | 1 | 2030.07 | 2030.07 |
| %MONTK6 | h | Transporte y Montaje | 4 % | 2030.07 | 81.20 |
| %PRUEBK2 | tS | Puesta en Marcha y Pruebas Funcionamiento | 2 % | 2111.27 | 42.23 |
|  |  | Total |  |  | 2153.5 |

**KTEL002** Ml Canalización línea telefónica
278 Ml × 32.88 (34.85 con costes indirectos) = 9688.30
Canalización de línea telefónica, incluyendo excavación, relleno, protecciones, tuvo PVC Ø 100 mm y cableado, i/p.p. de medios auxiliares para su ejecución

| Código | Ud | Descripción | Rendimiento | Precio | Importe |
|---|---|---|---|---|---|
| $KTEL002 | ml | Canalización línea telefónica (material) | 1 | 31 | 31.00 |
| %MONTK6 | h | Transporte y Montaje | 4 % | 31.00 | 1.24 |
| %PRUEBK2 | tS | Puesta en Marcha y Pruebas Funcionamiento | 2 % | 32.24 | 0.64 |
|  |  | Total |  |  | 32.88 |

| Medición | Uds. | Largo | Parcial |
|---|---|---|---|
| Nuevo edificio control | 1 | 278 | 278.00 |
| Total |  |  | 278 |

**KTEL003** Ud Toma de telefono (30/07/2020)
6 Ud × 52.39 (55.53 con costes indirectos) = 333.18
Toma para teléfono, realizada con canalización de PVC corrugado M 20/gp5 incluido guía de alambre galvanizado, caja de registro, caja mecanismo universal con tornillo, toma teléfono JUNG-LS 990, así como marco respectivo, montado e instalado.

| Código | Ud | Descripción | Rendimiento | Precio | Importe |
|---|---|---|---|---|---|
| $KTEL003 | Ud | Toma de telefono (material; 30/07/2020) | 1 | 49.38 | 49.38 |
| %MONTK6 | h | Transporte y Montaje | 4 % | 49.38 | 1.98 |
| %PRUEBK2 | tS | Puesta en Marcha y Pruebas Funcionamiento | 2 % | 51.36 | 1.03 |
|  |  | Total |  |  | 52.39 |

| Medición | Uds. | Parcial |
|---|---|---|
| Despachos | 3 | 3.00 |
| Sala de control | 1 | 1.00 |
| Sala de reuniones | 1 | 1.00 |
| Laboratorio | 1 | 1.00 |
| Total |  | 6 |

**KTEL004** Ud Equipos teléfono sobremesa (30/07/2020)
6 Ud × 320.12 (339.33 con costes indirectos) = 2035.98
Equipos teléfono de sobremesa o mural con todas funciones que permite la centralita. Incluye suministro, instalación y cableado hasta centralita de control.

| Código | Ud | Descripción | Rendimiento | Precio | Importe |
|---|---|---|---|---|---|
| $KEL004 | Ud | Equipos teléfono sobremesa (material; 30/07/2020) | 1 | 301.77 | 301.77 |
| %MONTK6 | h | Transporte y Montaje | 4 % | 301.77 | 12.07 |
| %PRUEBK2 | tS | Puesta en Marcha y Pruebas Funcionamiento | 2 % | 313.84 | 6.28 |
|  |  | Total |  |  | 320.12 |

| Medición | Uds. | Parcial |
|---|---|---|
| Despachos | 3 | 3.00 |
| Sala de control | 1 | 1.00 |
| Sala de reuniones | 1 | 1.00 |
| Laboratorio | 1 | 1.00 |
| Total |  | 6 |

##### A2.02.23.10 Manutención Edificios
Importe: 55041.73

###### A2.02.25.1 Manutención edificio pretratamiento
Importe: 19677.84

**TREG5015** Ud Puente grua 5 TM L=18m
1 Ud × 18564 (19677.84 con costes indirectos) = 19677.84
Puente grúa con luz entre ejes de 18 m, con capacidad de elevación hasta 5 tm.
Marca: G.H. o equivante
Tipo de Puente: Monocarril
Datos de Diseño:
Capacidad de carga en gancho: 5.000 Kgs.
Luz entre ejes: 18 m
Altura de elevación: 8 m
Velocidad de elevación: 8 y 12 m/min.
Velocidad de traslación carro: 20 y 5 m/min.
Velocidad de traslación de puente: 40 y l0 m/min.
Potencia del motor de elevación: 7,5 KW.
Aislamiento - Grupo de trabajo: Clase F - M4
Par de. frenado con respecto al nominal: Superior a 3
Carga de rotura del cable: 25.000 Kg
Potencia del motor de traslación carro: 0,36 KW.
Aislamiento - Grupo de trabajo: Clase F ~ M 4
Par de frenado con respecto al nominal: Superior a 2
Potencia del motor de traslación puente: 2 x 0,73 KW
Aislamiento - Grupo de trabajo: Clase F - M 4
Par de frenado con respecto a1 nominal: Superior a 2
Tensión de alimentación: 380 Volts. 50 Hz.
Mando por medio de botonera de pulsadores en línea independiente.
Limitador contra sobrecargas..
Final de carrera de seguridad en elevación.

| Código | Ud | Descripción | Rendimiento | Precio | Importe |
|---|---|---|---|---|---|
| MATGRUA35C | Ud | Puente Grua 5 TM L=18m (material; 11/11/2020) | 1 | 17500 | 17500.00 |
| %MONTK6 | h | Transporte y Montaje | 4 % | 17500.00 | 700.00 |
| %PRUEBK2 | tS | Puesta en Marcha y Pruebas Funcionamiento | 2 % | 18200.00 | 364.00 |
|  |  | Total |  |  | 18564 |

| Medición | Uds. | Parcial |
|---|---|---|
| Edificio Pretratamiento | 1 | 1.00 |
| Total |  | 1 |

###### A2.02.25.2 Manutención edificio soplantes
Importe: 6465.58

**P6POLIP6300** UD Polipasto eléctrico elevación 6.300 Kg
1 UD × 6099.6 (6465.58 con costes indirectos) = 6465.58

###### A2.02.25.3 Manutención edificio fangos
Importe: 28898.31

**TREG5015_2** Ud Puente grua 5 TM Luz=14.5m
1 Ud × 17503.2 (18553.39 con costes indirectos) = 18553.39
Puente grúa con luz entre ejes de 14.5 m, con capacidad de elevación hasta 5 tm.
Marca: G.H. o equivante
Tipo de Puente: Monocarril
Datos de Diseño:
Capacidad de carga en gancho: 5.000 Kgs.
Luz entre ejes: 14,5 m
Recorido: 16 m
Altura de elevación: 8,5 m
Velocidad de elevación: 8 y 12 m/min.
Velocidad de traslación carro: 20 y 5 m/min.
Velocidad de traslación de puente: 40 y l0 m/min.
Potencia del motor de elevación: 7,5 KW.
Aislamiento - Grupo de trabajo: Clase F - M4
Par de. frenado con respecto al nominal: Superior a 3
Carga de rotura del cable: 25.000 Kg
Potencia del motor de traslación carro: 0,36 KW.
Aislamiento - Grupo de trabajo: Clase F ~ M 4
Par de frenado con respecto al nominal: Superior a 2
Potencia del motor de traslación puente: 2 x 0,73 KW
Aislamiento - Grupo de trabajo: Clase F - M 4
Par de frenado con respecto a1 nominal: Superior a 2
Tensión de alimentación: 380 Volts. 50 Hz.
Mando por medio de botonera de pulsadores en línea independiente.
Limitador contra sobrecargas..
Final de carrera de seguridad en elevación.

| Código | Ud | Descripción | Rendimiento | Precio | Importe |
|---|---|---|---|---|---|
| MATGRUA35D | Ud | Puente Grua 5 TM L=14.5m (material) | 1 | 16500 | 16500.00 |
| %MONTK6 | h | Transporte y Montaje | 4 % | 16500.00 | 660.00 |
| %PRUEBK2 | tS | Puesta en Marcha y Pruebas Funcionamiento | 2 % | 17160.00 | 343.20 |
|  |  | Total |  |  | 17503.2 |

| Medición | Uds. | Parcial |
|---|---|---|
| Edificio Fangos | 1 | 1.00 |
| Total |  | 1 |

**P6POLIP2000** UD Polipasto eléctrico de 2.000 kg
2 UD × 4879.68 (5172.46 con costes indirectos) = 10344.92
Polipasto Eléctrico de 2.000 Kg.
Características:
Tipo: Viga Carril
Marca: GH o Similar
Modelo: GH B02M2108
Capacidad de elevación: 2.000 Kg
Carga de rotura de cadena: 15.000 Kg
Velocidad de elevación: 1,33 - 8 m/min ± 5%
Velocidad de traslación: 5 - 20 m/min ± 10%
Recorrido máx. de gancho: 7 m
Finales de carrera en los cuatro movimientos.
Incluye estructura soporte y viga carril.
Estructura: A4
Mecanismos:
Elevación: M5
Traslación: M5
Accionamiento: Eléctrico
Potencia nominal del motor elevación: 5 - 0,8 kW
Potencia nominal del motor translación: 0,36 - 0,09 kW
Protección: IP-54
Aislamiento: Clase F
Tensión: 380 V, III, 50 Hz
Peso: 350 Kg
Mandos por medio de botonera de pulsación
Acabados: según estándar del fabricante, siempre que cumpla la mínima protección que imponen las especificaciones generales del pliego.

| Código | Ud | Descripción | Rendimiento | Precio | Importe |
|---|---|---|---|---|---|
| MATPOLIP200 | Ud | Polipasto Eléctrico de 2.000 Kg (material; 11/11/2020) | 1 | 4600 | 4600.00 |
| %MONTK6 | h | Transporte y Montaje | 4 % | 4600.00 | 184.00 |
| %PRUEBK2 | tS | Puesta en Marcha y Pruebas Funcionamiento | 2 % | 4784.00 | 95.68 |
|  |  | Total |  |  | 4879.68 |

*Pliego de condiciones*
31/05/2004 EDAR MUROS

| Medición | Uds. | Parcial |
|---|---|---|
| Pozo Recirculación ext. fangos | 1 | 1.00 |
| En sala Cogeneración | 1 | 1.00 |
| Total |  | 2 |

#### A2.02.24 Taller y repuestos (13/09/2011)
Importe: 75282.06

##### A2.02.24.01 Taller (29/01/2018)
Importe: 9409.39

**MXTALCM001** Ud Conjunto equipos taller mecánico (29/01/2018)
1 Ud × 8025.66 (8507.2 con costes indirectos) = 8507.20
Equipamiento de taller mecánico, incluyendo:
- 1 Polipasto eléctrico para 500 Kg
- 1 Banco de madera de 4 m x 0,8 m sujeto por perfiles metálicos.
- 1 Tornillos de banco.
- 1 Taladro fijo con juego de herramientas y alargadores.
- 1 Taladro portatil con juego de brocas.
- 1 Equipo de soldadura (25 Amp) con 3 paquetes de electrodos.
- 1 Equipo de soldadura eléctrico.
- 1 Torno de 1,20 m entre puntos con platos y herramientas.
- 1 Bombas de achique portátiles sumergible de 50 m3/h a 10 m.c.a.
- 2 Cajas completas de herramientas mecánicas.
- 1 Cajas completas de herramientas eléctricas
- 6 Eslingas para diferenrtes cargas.
- 2 Extractores de 3 garras de distinto tamaño.
- 2 Aceiteras.
- 1 Tracteles, incluso cable.
- 1 Soplete completo.
- 1 Amoladora portatil.
- 2 Armarios metálicos de 1 x 2 x 0,4 m. para herramientas.
- 1 Carretilla, 2 picos, 2 palas, 1 escaleras-tijera, 1 escaleras de 6 m. en aluminio, cortafrios y espatulas.
- 1 Limpiadora a presión.
- 2 gatos hidraúlicos de botella.
- 1 Equipo soldaura de PVC.
- 1 Tacómetro digital óptico.
- 1 Cortadora de tubos de acero.
- 1 Pistola para petrolear.
- 6 Baldas metálicas.

| Código | Ud | Descripción | Rendimiento | Precio | Importe |
|---|---|---|---|---|---|
| MXTALCM001__A | Ud | Conjnto equipos taller mecánico (material; 29/01/2018) | 1 | 8025.66 | 8025.66 |
|  |  | Total |  |  | 8025.66 |

**MXTALCE001** Ud Conjunto equipos taller eléctrico (29/01/2018)
1 Ud × 469.82 (498.01 con costes indirectos) = 498.01
Equipamiento de taller eléctrico, incluyendo:
- 1 Meguer
- 1 Multímetro digital.
- 1 Pinza amperimétrica.
- 1 Telurómetro.

| Código | Ud | Descripción | Rendimiento | Precio | Importe |
|---|---|---|---|---|---|
| MXTALCE001__A | Ud | Conjunto de Taller electrico (material; 29/01/2018) | 1 | 469.82 | 469.82 |
|  |  | Total |  |  | 469.82 |

**MXTALE006** Ud Soldador portátil por arco eléctrico (29/01/2018)
1 Ud × 381.3 (404.18 con costes indirectos) = 404.18
Soldador portátil por arco eléctrico de las siguientes características:
- Marca: MINI-GAR o similar
- Voltaje / Intensidad: 220/380 V / 25 A
- Incluye pinza, toma de masa, careta y 3 paquetes de electrodos

| Código | Ud | Descripción | Rendimiento | Precio | Importe |
|---|---|---|---|---|---|
| MXTALE006___A | Ud | Soldador portátil por arco electrico (material; 29/01/2018) | 1 | 381.3 | 381.30 |
|  |  | Total |  |  | 381.3 |

##### A2.02.24.02 Repuestos (13/09/2011)
Importe: 65872.67
Suministro de conjunto estándar de Piezas de recambio para 1 equipo DynaDisc CDC2415/11-BBB y para 2 años de operación compuesto por los siguientes artículos.
- 2 ud Juego de boquilla pulverizadora individual,360770-2
- 5 ud Juego de boquilla pulverizadora doble. 360772-2
- 13 ud Boquilla pulverizadora YTPU 6503-VK
- 7 ud Cassette DynaDisc compact 24 EVO, PE 367753-0
- 7 ud Sellado superior de la cubierta del filtro 3,18xØ50, 322342-3, Poron VS
- 7 ud Junta sellado lateral del Cassette del filtro DC24 Compact
- 7ud Sellado de la base del Cassette del filtro DC24 Compact
- 1 ud Cartucho filtro de particulas, 500 micras, Amaid DN80, malla de acero

**REP2AÑ** Ud Stock de repuestos para 2 años (29/01/2018)
1 Ud × 39037.39 (41379.63 con costes indirectos) = 41379.63
Equipamiento del almacen y repuestos para 2 años de operación, incluyendo:
- 25 m de perfiles metalicos variados.
- Tubería inferior a 40 cm de diametro, de cada uno de los materiales dispuestos en la instalación.
- 10 m² de chapa metálica de acero de espesores variados entre 2 y 6 mm.
- Suministro de carro portamangueras para 2 devanadoras de 30 m con enlace mixto.
- Suministro de caja de 100 unidades de tornillos variados en acero inoxidable.(3 uds)
- Suministro de caja de 100 unidades de tuercas variadas.( 3 uds)
- Suministro de caja de 100 unidades de arandelas variadas.(3 uds)
- Suministro de pistola de engrase manual modelo BG-12250 de EMAR S.L. o equivalente. Con tubo rígido de 30 cm.
- Suministro de bidón de 200 litros de aceite de los tipos utilizados en la instalación.
- Suministro de bidón de 5 litros de grasas diversas (4 uds)
- Suministro de conjunto de válvulas de repuesto para la planta formado por:
.1 válvula de compuerta de DN 150.
.1 válvula de compuerta de DN 100.
.1 válvula de compuerta de DN 80.
.1 válvula de mariposa de DN 100.
.1 válvula de bola de DN 20.
- Suministro de conjunto de repuestos para las bombas centrífugas formado por: (2 uds)
.1 juego de anillos de desgaste.
.1 juego de rodamientos.
.1 juego de empaquetaduras.
.1 juego de rotores.
.1 juego de ejes.
- Suministro de conjunto de repuestos para las bombas sumergibles, formado por:
.1 juego de retenes.
.1 junta mecánica.
.1 juego de rodamientos.
.1 juego de rotores.
.1 juego de ejes.
- Suministro de conjunto de repuestos para las bombas de tornillo helicoidal formado por: (2 uds)
.2 ejes cardan con casquillo.
.2 camisas de husillo.
.4 mangones.
.4 pasadores cardan.
.4 manguitos eje cardan.
.8 manguitos directores.
- Suministro de conjunto de repuestos para las bombas dosificadoras
- Bomba sumergible agua bruta 828 m3/h 13,5 mca
- Suministro de conjunto de cables eléctricos, formados por:
.50 m de RZ1 3 x 1.5 mm2.
.50 m de RZ1 3 x 2.5 mm2.
.50 m de RZ1 4 x 2.5 mm2.
.50 m de RZ1 4 x 10mm2.
.50 m de RC4Z1 2 x 1,5 mm2.
.50 m de RZ1KZ1 4x 2,5 mm2.
.50 m de RZ1 6x 1,5 mm2
- Suministro de conjunto de motores eléctricos trifásicos para los principales elementos de la EDAR, formado por:
.1 ud de 2,2 KW a 3000 r.p.m.
.1 ud de 15 KW a 1500 r.p.m.,
.1 ud de 5,5 KW a 3000 r.p.m.,
.1 ud de 11 KW a 4000 r.p.m.,
.2 ud de 1,9 KW a 1450 r.p.m.,
.1 ud de 1,3 KW a 1450 r.p.m.
- Juego de rasquetas en neopreno para decantador de gravedad
- Juego de rasquetas en neopreno 40-60º shore para espesador por flotación
- 1 junta para boca de hombre DN-500; 10% tornillería boca de hombre para depósito de reactivos
- Piezas de repuesto para centrífuga (6.000 h)
- Luminaria de LED Iridium grande 82W -PHBGP383
- proyector pared LED 80W - Coreline BVP130LED80
- WT120C LED40S/840 FLUORESCENTE LED
- WT120C LED60S/840 FLUORESCENTE LED
- Luminaria led empotrable 60x60 - E80 SIELLA G3M
- Downline coriline led PH DN130B
- Arranc. extraíble TT con mando 50 kA D 3 kW
- Arranc. extraíble TT con mando 50 kA D 5,5 kW
- Variador de Frecuencia IP20 III 400V con filtro LC salida 0.55kW
- Variador de Frecuencia IP20 III 400V con filtro LC salida 3kW
- Feeder extraíble TT 50 kA 4P 10A
- Feeder extraíble TT 50 kA 2P 10A

| Código | Ud | Descripción | Rendimiento | Precio | Importe |
|---|---|---|---|---|---|
| $REP2AÑ | Ud | Stock de repuestos para 2 años (material; 29/01/2018) | 1 | 39037.39 | 39037.39 |
|  |  | Total |  |  | 39037.39 |

**EQ12714_1** Ud Bomba de hélice totalmente sumergible Q= 1.211 m3/h a 1 m.c.a
1 Ud × 10803.31 (11451.51 con costes indirectos) = 11451.51

| Medición | Uds. | Parcial |
|---|---|---|
| Repuesto | 1 | 1.00 |
| Total |  | 1 |

**EQ12714_2** Ud Bomba de hélice totalmente sumergible Q= 420 m3/h a 1 m.c.a
1 Ud × 8753.86 (9279.09 con costes indirectos) = 9279.09

| Medición | Uds. | Parcial |
|---|---|---|
| Repuesto | 1 | 1.00 |
| Total |  | 1 |

**EQ21019** Ud Recambios para filtro textil para 2 años (09/11/2020)
1 Ud × 2735 (2899.1 con costes indirectos) = 2899.10

| Código | Ud | Descripción | Rendimiento | Precio | Importe |
|---|---|---|---|---|---|
| $EQ21019 | ud | Recambios para filtro textil. 2 años (material; 09/11/2020) | 1 | 2735 | 2735.00 |
|  |  | Total |  |  | 2735 |

**EQ21013** Ud Conjunto de cajas de tornilleria (09/11/2020)
1 Ud × 344.8 (365.49 con costes indirectos) = 365.49
Conjunto de cajas de tornilleria en acero inoxidable formadas por:100 ud. M-10 x 60 DIN 931, 100 ud. M-16 x 70 DIN 931.

| Código | Ud | Descripción | Rendimiento | Precio | Importe |
|---|---|---|---|---|---|
| $EQ21013 | ud | Conjunto cajas de tornilleria (material; 09/11/2020) | 1 | 344.8 | 344.80 |
|  |  | Total |  |  | 344.8 |

**EQ21014** Ud Conjunto de cajas de tuercas (13/09/2011)
1 Ud × 100.51 (106.54 con costes indirectos) = 106.54
Conjunto de cajas de tuercas en acero inoxidable formadas por: 100 ud. M-10 DIN 555, 100 ud. M-16 DIN 555 .

**EQ21015** Ud Conjunto de cajas de arandelas (13/09/2011)
1 Ud × 56.91 (60.32 con costes indirectos) = 60.32
Conjunto de cajas de arandelas en acero inoxidable formado por: 100 ud. A-11 DIN 125, 100 ud. A-17 DIN 125.

**EQ21016** Ml Manguera de riego tipo texovinil o similar. (13/09/2011)
20 Ml × 4.21 (4.46 con costes indirectos) = 89.20

**EQ21017** Ud Racor de conexión para manguera. (13/09/2011)
1 Ud × 23.58 (24.99 con costes indirectos) = 24.99

**EQ21018** Ud Lanza de riego. (13/09/2011)
1 Ud × 4.53 (4.8 con costes indirectos) = 4.80

**EQ21032** Ud Sistema de luz portatil (13/09/2011)
1 Ud × 200 (212 con costes indirectos) = 212.00
Sistema de luz portatil con una potencia unitaria de 5.000 w., incluso garfio de anclaje y accesorios.

#### A2.02.25 Manutención Edificios (13/08/2020)
Importe: 61346.44

##### A2.02.25.1 Manutención edificio pretratamiento (véase arriba)

##### A2.02.25.2 Manutención edificio soplantes (véase arriba)

##### A2.02.25.3 Manutención edificio fangos (véase arriba)

##### A2.02.125.4 Manutención sala de cogeneración (13/08/2020)
Importe: 6304.71

**P6POLIP2500B** Ud Polipasto eléctrico elevación 2.500 Kg tipo-2
1 Ud × 5091.84 (5397.35 con costes indirectos) = 5397.35
Polipasto Eléctrico de 2.500 Kg.
Servicio: Izado de equipos.
Características:
Tipo: Viga Carril
Marca: VINCA o Equivalente
Modelo: 25 SKB 080.22
Capacidad de elevación: 2.500 Kg
Velocidad de elevación: De 1 a 4 m/min ± 5%
Velocidad de traslación: De 5 a 20 m/min ± 10%
Recorrido máx. de gancho: 3,00 m
Altura pérdida por el polipasto: 6,40 m
Ancho del ala del perfil de rodadura: mín: 64 mm y máx: 150 mm
Finales de carrera en los cuatro movimientos.
Incluye estructura soporte y viga carril.
Accionamiento: Eléctrico
Potencia nominal del motor elevación: 1,84 kW
Potencia nominal del motor translación: 0,18 kW
Protección: IP-55
Aislamiento: Clase F
Tensión: 380 V, 50 Hz
Mandos por medio de botonera de pulsación

| Código | Ud | Descripción | Rendimiento | Precio | Importe |
|---|---|---|---|---|---|
| MATPOLIP2500B | Ud | Polipasto electrico 2.500 kg tipo-2 (material; 11/11/2020) | 1 | 4800 | 4800.00 |
| %MONTK6 | h | Transporte y Montaje | 4 % | 4800.00 | 192.00 |
| %PRUEBK2 | tS | Puesta en Marcha y Pruebas Funcionamiento | 2 % | 4992.00 | 99.84 |
|  |  | Total |  |  | 5091.84 |

*Pliego de condiciones*
3/6/2003 EDAR La Linea

**EQM04320** Ud Ventilador extractor helicoidal 6.840 m3/h. (13/08/2020)
1 Ud × 856 (907.36 con costes indirectos) = 907.36
Ventilador extractor helicoidal
Marca: CASALS o equivalente.
Modelo: HJBM 56 T6 0,25 kW.
Caudal máximo: 6.840 m3/h.
Accionamiento:
Motor eléctrico 0,25 Kw.
Totalmente montado y probado.

| Código | Ud | Descripción | Rendimiento | Precio | Importe |
|---|---|---|---|---|---|
| $EQM04320 | Ud | Ventilador Extractor helicoida (material; 13/08/2020) | 1 | 806.94 | 806.94 |
| %MONTK6 | h | Transporte y Montaje | 4 % | 806.94 | 32.28 |
| %PRUEBK2 | tS | Puesta en Marcha y Pruebas Funcionamiento | 2 % | 839.22 | 16.78 |
|  |  | Total |  |  | 856 |

Relación comercial: 000, 740.04, 001, 733.13, 002, 705.46

#### A2.02.26 Laboratorio (15/02/2006)
Importe: 42845.48

**LABCM0BL040** Ud Conjunto de Laboratorio 25 m² (21/05/2020)
1 Ud × 13773.88 (14600.31 con costes indirectos) = 14600.31
Mobiliario de Laboratorio 40 m²
Marca: HACH LANGE
Modelo: SM0514416
Incluye l arelación de equipamiento que se relacionad en la especificación técnica

| Código | Ud | Descripción | Rendimiento | Precio | Importe |
|---|---|---|---|---|---|
| $LABCMOBL040 | Ud | Conjunto de Laboratorio 25 m² (material; 21/05/2020) | 1 | 12984.42 | 12984.42 |
| %MONTK6 | h | Transporte y Montaje | 4 % | 12984.42 | 519.38 |
| %PRUEBK2 | tS | Puesta en Marcha y Pruebas Funcionamiento | 2 % | 13503.80 | 270.08 |
|  |  | Total |  |  | 13773.88 |

**LABEQDBO06** Ud Equipo de Análisis DBO 6 Posiciones (26/05/2008)
1 Ud × 1917.65 (2032.71 con costes indirectos) = 2032.71
Equipo de análisis de DBO5 mediante sensor de presión
Sistema de medición de DBO5 libre de mercurio, mediante sensor
de presión ara 6 puestos de medición.
Marca: Hach Lange o equivalente
Modelo: DBO Track

| Código | Ud | Descripción | Rendimiento | Precio | Importe |
|---|---|---|---|---|---|
| $LABEQDBO06 | Ud | Equipo de Análisis DBO 6 Posiciones (material; 26/05/2008) | 1 | 1917.65 | 1917.65 |
|  |  | Total |  |  | 1917.65 |

**LABANSS** Ud Análisis de Sólidos en Suspensión (19/10/2006)
1 Ud × 1420.49 (1505.72 con costes indirectos) = 1505.72
Análisis de Sólidos en Suspensión
Marca: HACH LANGE o equivalente
Características:
Embudo de 500 ml acero inoxidable con tapa
Pinzas portafiltros
Soporte de la frita con llave
Frita: Soporte de membranas en acero inoxidable
Tapón de kitasato7 con diámetro superior 36 mm e inferior de 29 mm
Matraz kitasatos para vacío 500 ml
Metro de tubo de goma latex para vacío
Bomba de membrana Vacum-Pres. Modelo de Sobremesa
Sgún EI 137

| Código | Ud | Descripción | Rendimiento | Precio | Importe |
|---|---|---|---|---|---|
| $LABANSS | Ud | Análisis de Sólidos en Suspensión (material; 19/10/2006) | 1 | 1420.49 | 1420.49 |
|  |  | Total |  |  | 1420.49 |

**EAL00EDES** Ud Estufa Desecación y Esterilización (19/10/2006)
1 Ud × 706.12 (748.49 con costes indirectos) = 748.49
Estufa de desecación y esterilización
Marca: HACH LANGE
Modelo: "Conterm" Serie 2000, Cod. 2000209
Características:
A convección natural
Termostato regulador de temperatura y termómetro analógicos.
Para temperaturas regulables desde 40 ºC hasta 250 ºC.
Estabilidad: ± 0,5 ºC.
Homogeneidad: ± 2% a temperatura de trabajo
Capacidad: 36 litros
Medidas interiores: 40 x 30 x 30 cm
Medidas exteriores: 60 x 65 x 49 cm
Consumo: 900 W
Peso: 33 Kg

| Código | Ud | Descripción | Rendimiento | Precio | Importe |
|---|---|---|---|---|---|
| $EAL00EDESEST | Ud | Estufa Desecación y Esterilización (material; 19/10/2006) | 1 | 706.12 | 706.12 |
|  |  | Total |  |  | 706.12 |

Relación comercial: 034, 0

**LABBALPR** Ud Balanza de Precisión Diezmilesimal 200 gr (29/05/2017)
1 Ud × 1881.8 (1994.71 con costes indirectos) = 1994.71
Balanza electrónica de Precisión
Marca: HACH LANGE
Modelo: APX 200
Características técnicas:
Capacidad de pesada: 200 gr.
Resolución: 0,1 mg
Calibración electrónica externa automática
Rango de tara(sustractivo): -200 gr.
Tiempo de medición (típico): 2sg.
Adaptación a las condiciones
ambientales y de aplicación: 4 escalas optimizadas de filtros

| Código | Ud | Descripción | Rendimiento | Precio | Importe |
|---|---|---|---|---|---|
| $LABBALPR | Ud | Balanza de Precisión Diezmilesimal 200 gr (material; 29/05/2017) | 1 | 1881.8 | 1881.80 |
|  |  | Total |  |  | 1881.8 |

**EAL0ESPC** Ud Espectrofotómetro VIS para análisis de aguas (06/03/2007)
1 Ud × 2751.01 (2916.07 con costes indirectos) = 2916.07
Espectofotómetro
Marca: HACH LANGE
Modelo: DR 2800 LPV422
Modos de lectura: Absorbancia (±3 E)
Transmitancia(%), Concentración
Rango de longitud de onda: 340 - 900 nm(lámpara de tungsteno)
Tecnología del rayo de referencia: Para compensar el envejecimiento
de la lámpara y las fluctuaciones
de energía eléctrica.

| Código | Ud | Descripción | Rendimiento | Precio | Importe |
|---|---|---|---|---|---|
| $EALOESPEC | Ud | Espectrofotómetro VIS para análisis de aguas (material; 06/03/2007) | 1 | 2751.01 | 2751.01 |
|  |  | Total |  |  | 2751.01 |

**LABBLTR** Ud Bloque Termostático (31/01/2007)
1 Ud × 644.29 (682.95 con costes indirectos) = 682.95
Bloque Termostático
Marca: Hach Lange
Modelo: LT200-1
Capacidad: 9 cubetas test (Ø13mm) y 2 tubos de reacción (Ø20mm)
Preprogramado para 40ºC, 100ºC y 148 ºC.
Gran flexibilidad: Preprogramado para todas las digestiones
estándares y de libre programación para digestiones
específicas de usuario.
Reproducibilidad excelente debido a su gran estabilidad
de temperatura.
Manejo simple: Display de fácil lectura, y operación mediante
una sola tecla para digestiones estándares
Estabilidad de la temperatura: ± 1 ºC conforme a métodos
EN, ISO, EPA
Peso: 2 kg
Dimensiones: 250 x 145 x 310 mm
Incluye pipeta de volumen variable 0,2 - 1 ml y
puntas de pipeta (100 uds) de 0,2 - 1ml.

| Código | Ud | Descripción | Rendimiento | Precio | Importe |
|---|---|---|---|---|---|
| $LABBLTR | Ud | Bloque Termostático (material; 31/01/2007) | 1 | 644.29 | 644.29 |
|  |  | Total |  |  | 644.29 |

**LABPIPET01** Ud Pipeta 0,2- 1 ml (31/01/2007)
1 Ud × 117.03 (124.05 con costes indirectos) = 124.05
Pipeta volumen variable 0,2 - 1 ml
Marca: HACH LANGE o equivale3nte
Incluye puntas de pipeta (100 Unds)

| Código | Ud | Descripción | Rendimiento | Precio | Importe |
|---|---|---|---|---|---|
| $LABPIPET01 | Ud | Pipeta 0,2 - 1ml (material; 31/01/2007) | 1 | 117.03 | 117.03 |
|  |  | Total |  |  | 117.03 |

**LABLDO** Ud Medidor de Oxígeno Disuelto Portátil (26/05/2008)
1 Ud × 981.23 (1040.1 con costes indirectos) = 1040.10
Medidor de Oxígeno disuelto portátil
Marca: HACH LANGE o equivalente
Modelo: LDO portátil
Características:
Sensor de oxígeno disuelto basado en tecnología de luminiscencia.
LDO=Luminiscent Dissolved Oxigen.
Se suministra con maletín de transporte, sonda LDO con 3 m de cable, 4 pilas y
manual de instrucciones.

| Código | Ud | Descripción | Rendimiento | Precio | Importe |
|---|---|---|---|---|---|
| $LABLDO | Ud | Medidor de Oxígeno Disuelto Portátil (material; 26/05/2008) | 1 | 981.23 | 981.23 |
|  |  | Total |  |  | 981.23 |

**EALOOOPHPOR** Ud Ph metro portátil (23/07/2008)
1 Ud × 341.41 (361.89 con costes indirectos) = 361.89
pH-metro portátil
Marca: HACH LANGE o equivalente
Modelo: SESION1
Se suministra con maletín de transporte, electrodo de gel
soluciones patrón de pH( 4,01 y 7.00) y manual de instrucciones.
Datos técnicos:
Rango:
pH: -2,00 a 19,99
mV/ORP: ± 2000 mV
Temperatura: -10 a 110 ºC
Resolución:
pH: 0,1; 0.01; 0.001; (seleccionable)
mV/ORP: 0,1 mV
Temperatura: 0,1 ºC

| Código | Ud | Descripción | Rendimiento | Precio | Importe |
|---|---|---|---|---|---|
| $EALOOOPHPOR | Ud | pH metro portátil (material; 23/07/2008) | 1 | 341.41 | 341.41 |
|  |  | Total |  |  | 341.41 |

**LABHMUFLHD230** Ud Horno mufla digital (26/05/2008)
1 Ud × 1442.72 (1529.28 con costes indirectos) = 1529.28
Horno mufla digital
Marca: HACH LANGE o equivalente
Modelo: HD-230
Características generales:
Carcasa metálica con protección de pintura. Construido con
ladrillos refractarios de baja densidad y fibras aislantes.
Consta de 3 placas calefactoras con resistencia incorporada de
hilo kanthal af tapadas y protegidas situadas en la solera y
2 laterales.

| Código | Ud | Descripción | Rendimiento | Precio | Importe |
|---|---|---|---|---|---|
| $LABHMUFLHD23 | Ud | Horno mufla digital (material; 26/05/2008) | 1 | 1442.72 | 1442.72 |
|  |  | Total |  |  | 1442.72 |

**LABCONDPR** Ud Conductímetro portátil (23/07/2008)
1 Ud × 468.66 (496.78 con costes indirectos) = 496.78
Conductímetro portátil
Marca: HACH LANGE o equivalente
Modelo: SENSION5
Se suministra con maletín de transporte, sonda de conductividad
con 1 m de cable, Docking Station, solución estándar 1000 µS/cm
y manual de instrucciones.
Rango:
Conductividad 0 a 199,9 µS/cm; 200 a 1999 µS/cm
2 a 19,99 µS/cm; 20 a 199,9 mS/cm
TDS: 0 a 50,00 mg/l con NaCl
Salinidad: 0 a 42 g/l (ppt)

| Código | Ud | Descripción | Rendimiento | Precio | Importe |
|---|---|---|---|---|---|
| $LABCONDPR | Ud | Conductímetro portátil (material; 23/07/2008) | 1 | 468.66 | 468.66 |
|  |  | Total |  |  | 468.66 |

**LABBAG** Ud Agitador con Calefactor (01/02/2007)
1 Ud × 371.88 (394.19 con costes indirectos) = 394.19
Agitador magnético con calefacción
Marca: HACH LANGE
Modelo: AGIMATIC-N, COD. 7000243
Características técnicas:
Dimensiones: 16 x 17 x 25 cm
Regulación
calefactor: Eléctrica de energía 0-100%
Potencia calefactor: 630 W
Tª máxima: 350 ºC
Vol max agitación: 10 l
Peso: 3,8 kg.

| Código | Ud | Descripción | Rendimiento | Precio | Importe |
|---|---|---|---|---|---|
| $LABBAG | Ud | Agitador con Calefactor (material; 01/02/2007) | 1 | 371.88 | 371.88 |
|  |  | Total |  |  | 371.88 |

**LABBDESAGTARM** Ud Destilador de Agua (19/10/2006)
1 Ud × 914.02 (968.86 con costes indirectos) = 968.86
Destilador de Agua
Marca: HACH LANGE
Modelo: TARMA, mod T-2
Construido totalmente en acero inoxidable 18/8.
Caldera en acero inoxidable 18/8 y condensador en core con
baño de estaño electrolítico y cromado
Instalación de pared o sobre bastidor
Medidas en cms: 40 x 16 diámetro
Peso: 5 kgs.
Producción: 2 l/h

| Código | Ud | Descripción | Rendimiento | Precio | Importe |
|---|---|---|---|---|---|
| $LABBDESAGTAR | Ud | Destilador de Agua (material; 19/10/2006) | 1 | 914.02 | 914.02 |
|  |  | Total |  |  | 914.02 |

**LABMICRB** Ud Microscopio binocular 2000 aumentos (26/05/2008)
1 Ud × 1388.95 (1472.29 con costes indirectos) = 1472.29
Microscopio binocular
Marca: HACH LANGE o equivalente
Modelo: 2000-C
Referencia: 5902003
Características técnicas:
Cabezal binocular inclinado a 30 º y 360 º de rotación
Distancia interpupilar ajustable entre 55 y 75 mm
Ajuste dióptrico de ±5 dp en porta-ocular izquierdo, para
compensación de las diferencias de agudeza visual.

| Código | Ud | Descripción | Rendimiento | Precio | Importe |
|---|---|---|---|---|---|
| $LABMICRB | Ud | Microscopio binocular 2000 aumentos (material; 26/05/2008) | 1 | 1388.95 | 1388.95 |
|  |  | Total |  |  | 1388.95 |

**LABFRIG200** Ud Frigorífico 200 litros (13/08/2018)
1 Ud × 968.68 (1026.8 con costes indirectos) = 1026.80
Frigorífico
Marca: BOSCH
Modelo: KSV-39623 FF
Capacidad total: 200 litros
Capacidad del frigorífico: 182 litros
Capacidad del congelador: 94 litros
Dimensiones: 1600 x 700 x 600 mm

| Código | Ud | Descripción | Rendimiento | Precio | Importe |
|---|---|---|---|---|---|
| $LABFRIG200 | Ud | Frigorífico 200 litros (material; 13/08/2018) | 1 | 968.68 | 968.68 |
|  |  | Total |  |  | 968.68 |

**LABCONIMKA105** Ud Cono imhoff (16/02/2007)
1 Ud × 105.29 (111.61 con costes indirectos) = 111.61
Cono imhoff
Marca: HACH LANGE o equivalente
Modelo: KA- 1055
Incluye soporte 2 plazas para con inhoff

| Código | Ud | Descripción | Rendimiento | Precio | Importe |
|---|---|---|---|---|---|
| $LABCONIMKA10 | Ud | Cono imhoff (material; 16/02/2007) | 1 | 105.29 | 105.29 |
|  |  | Total |  |  | 105.29 |

**LABVITRICRUMA** Ud Vitrina de gases (19/07/2007)
1 Ud × 3503.73 (3713.95 con costes indirectos) = 3713.95
Vitrina de gases
Marca: HACH LANGE o equivalente
Modelo: Crumair 870 GA
Especificaciones técnicas:
Volumen de aire tratado: 158 m³/h
Velocidad media del aire en
fachada: 0,50 m/s
Volumen interio de la vitrina: 0,287 m³
Renovaciones del aire de la
vitrina por minuto: 9,2
Consumo eléctrico total: 86 W
Voltaje- periodos: 220V- 50 Hz
Iluminación: kit Philips PLL: 36W
Nivel sonoro: 48 dB
Tiempo medio de montaje: 20 - 30 min.
Cableado normalizado CE y toma de tierra.
Dimensiones interiores: 775 x 560 x 740 mm
Dimensiones exteriores: 800 x 600 x 1.030 mm
Humos y gases, volátiles o pesados.
Iluminación
Cubeta de retención de líquidos (hasta 2 litros).
Plano de trabajo.
Anemómetro
Alarma de parada accidental del ventilador
Alarma de abertura de puerta
Sistema de detección de saturación del medio filtrante y además,
cuentan con una garantía de 3 años.
En cumplimiento con las normas: AFNOR NF X 15-211 (Clase II) CSA Z 316.5

| Código | Ud | Descripción | Rendimiento | Precio | Importe |
|---|---|---|---|---|---|
| $LABVITRICRUM | Ud | Vitrina de gases (material; 19/07/2007) | 1 | 3503.73 | 3503.73 |
|  |  | Total |  |  | 3503.73 |

**LABMATFU1** Ud Conjunto Material Fungible (23/07/2008)
1 Ud × 491.75 (521.26 con costes indirectos) = 521.26
Conjunto material fungible de laboratorio
Marca: HACH LANGE o equivalente
Incluye la relación que se indica en la especificación técnica

| Código | Ud | Descripción | Rendimiento | Precio | Importe |
|---|---|---|---|---|---|
| $LABMATFU | Ud | Conjunto de Material Fungible (material; 23/07/2008) | 1 | 491.75 | 491.75 |
|  |  | Total |  |  | 491.75 |

**LABOREACT** Ud Lote de Reactivos (15/02/2006)
1 Ud × 429.68 (455.46 con costes indirectos) = 455.46
Lote de Reactivos
Marca: HACH LANGE
Compuesto por todos aquellos necesarios para la analítica de control pafra un periodo de seis meses

| Código | Ud | Descripción | Rendimiento | Precio | Importe |
|---|---|---|---|---|---|
| $LABOREACT | Ud | Lote de Reactivos (material; 15/02/2006) | 1 | 429.68 | 429.68 |
|  |  | Total |  |  | 429.68 |

**LABTOMUA** Ud Tomamuestras Automático Programable 24 botellas (26/05/2008)
2 Ud × 2900 (3074 con costes indirectos) = 6148.00
Tomamuestras Automático Programable
Marca: HACH LANGE o equivalente
Modelo: SIGMA 900
Incluye:
Tomamuestras portátil
Base estándar
Set de 24 botellas de polietileno de 1 litros
Inserción(24 botellas 1l y 575 ml) para tomamuestras portátil
Conjunto distribuidor(24 botellas 1l) para tomamuestras portátil
Filtro teflón/acero inoxidable
Tubo de entrada de vinilo 3/8" de 7,5 m
Alimentador a red 230 VAC
Batería de gel 12VDC, 7A/h
Cargador de baterías SIGMA

| Código | Ud | Descripción | Rendimiento | Precio | Importe |
|---|---|---|---|---|---|
| $LABTOMUAJ | Ud | Tomamuestras Automático Programable 24 botellas (material; 26/05/2008) | 1 | 2900 | 2900.00 |
|  |  | Total |  |  | 2900 |

| Medición | Uds. | Parcial |
|---|---|---|
| Portatil para agua bruta y tratada | 2 | 2.00 |
| Total |  | 2 |

### A2.03 EQUIPOS ELECTRICOS (31/01/2000)
Importe: 1405225.24

#### A1.03.01 Acometida eléctrica (02/11/2011)
Importe: 182935.07

**3000001.ED** PA Derechos de enganche y acometida EDAR (01/06/2020)
1 PA × 77119.99 (81747.19 con costes indirectos) = 81747.19
Derechos de enganche y acometida

| Código | Ud | Descripción | Rendimiento | Precio | Importe |
|---|---|---|---|---|---|
| P3000001.ED | Ud | Derechos de enganche EDAR (material; 01/06/2020) | 1 | 77119.99 | 77119.99 |
|  |  | Total |  |  | 77119.99 |

Relación comercial: 000, 86062.28, 001, 84182.15, 002, 003, 0, 004, 005

| Medición | Uds. | Parcial |
|---|---|---|
| Enganche | 1 | 1.00 |
| Total |  | 1 |

**3010101.ED** PA Legalización instalaciones M.T. EDAR (01/06/2020)
1 PA × 3136.33 (3324.51 con costes indirectos) = 3324.51
Legalización instalaciones M.T.

| Código | Ud | Descripción | Rendimiento | Precio | Importe |
|---|---|---|---|---|---|
| P3010101.ED | Ud | Legalización MT EDAR (01/06/2020) | 1 | 3136.33 | 3136.33 |
|  |  | Total |  |  | 3136.33 |

Relación comercial: 000, 3500, 001, 002, 003, 0, 004, 005

| Medición | Uds. | Parcial |
|---|---|---|
| MT | 1 | 1.00 |
| Total |  | 1 |

**3010102.ED** PA Legalización instalaciones B.T. EDAR (01/06/2020)
1 PA × 3136.33 (3324.51 con costes indirectos) = 3324.51
Legalización instalaciones B.T.

| Código | Ud | Descripción | Rendimiento | Precio | Importe |
|---|---|---|---|---|---|
| P3010102 | Ud | Legalización BT EDAR (01/06/2020) | 1 | 3136.33 | 3136.33 |
|  |  | Total |  |  | 3136.33 |

Relación comercial: 000, 3500, 001, 002, 003, 0, 004, 005

| Medición | Uds. | Parcial |
|---|---|---|
| BT | 1 | 1.00 |
| Total |  | 1 |

**P5ELE160PVCK** Ml Tubo de PVC corrugado de 160 mm (02/11/2011)
1350 Ml × 9.97 (10.57 con costes indirectos) = 14269.50
Tubo de PVC de doble pared, exterior corrugado para canalización subterránea de 160 mm de diámetro, incluso cinta señalizadora.
Grado de protección IP54
Norma UNE-EN 61386-24
Resistencia a la compresión 450N
Resistencia al impacto 40J para Ø 200 mm
Temperatura mínima -5ºC
Según EE18

| Código | Ud | Descripción | Rendimiento | Precio | Importe |
|---|---|---|---|---|---|
| MAO-004A | h | Oficial 1ª generalista | 0.01 | 17.53 | 0.18 |
| MATELECA1251 | m | Piezas de unión y anclaje tubos PVC lectricidad diámetros varios | 1 | 0.29 | 0.29 |
| MATTUKPVCS160 | m | Tubo PVC corrugado Ø160 mm (material) | 1 | 9.5 | 9.50 |
|  |  | Total |  |  | 9.97 |

| Medición | Uds. | Largo | Parcial |
|---|---|---|---|
| Desvío linea MT actual | 2 | 380 | 760.00 |
| Acometida MT EDAR | 2 | 175 | 350.00 |
| Acometida CS a CT | 2 | 120 | 240.00 |
| Total |  |  | 1350 |

**P5ELEM1X150A** m Manguera electrica 1 x 150 Al mm2
2025 m × 14.69 (15.57 con costes indirectos) = 31529.25

| Medición | Uds. | Largo | Parcial |
|---|---|---|---|
| Desvío linea MT actual | 3 | 380 | 1140.00 |
| Acometida MT EDAR | 3 | 175 | 525.00 |
| Acometida CS a CT | 3 | 120 | 360.00 |
| Total |  |  | 2025 |

**EMPIE07** UD Arqueta Media Tensión (14/11/2019)
12 UD × 389.74 (413.12 con costes indirectos) = 4957.44
Suministro e Instalación de Arqueta de Media Tensión. Incluso Movimiento de Tierras. Incluso reposición de Firmes afectados para dejarlos en el estado inicial. Ejecución y Dimensiones según detalle. Suministro e Instalación completa incluso pequeño material y medios auxuiliares.

| Código | Ud | Descripción | Rendimiento | Precio | Importe |
|---|---|---|---|---|---|
| $EMPIE07 | Ud | Arqueta registro Media Tensión (material; 14/11/2019) | 1 | 367.4 | 367.40 |
| %MONTK6 | h | Transporte y Montaje | 4 % | 367.40 | 14.70 |
| %PRUEBK2 | tS | Puesta en Marcha y Pruebas Funcionamiento | 2 % | 382.10 | 7.64 |
|  |  | Total |  |  | 389.74 |

| Medición | Uds. | Parcial |
|---|---|---|
| Línea MT | 12 | 12.00 |
| Total |  | 12 |

**ELECT-LMT.ED** Ud Pruebas y comprobación de línea EDAR (01/06/2020)
1 Ud × 28675.04 (30395.54 con costes indirectos) = 30395.54
Partida para la comprobación del buen estado de funcionamietno de la línea de Media Tensión que alimenta a la Subestacion

| Código | Ud | Descripción | Rendimiento | Precio | Importe |
|---|---|---|---|---|---|
| PELECT-LMT.ED | Ud | Pruebas y comprobación línea EDAR (01/06/2020) | 1 | 28675.04 | 28675.04 |
|  |  | Total |  |  | 28675.04 |

| Medición | Uds. | Parcial |
|---|---|---|
| EDAR | 1 | 1.00 |
| Total |  | 1 |

**DESVACOM** Ud Desmontaje de línea MT actual y adecuación apoyos (01/06/2020)
1 Ud × 12629.37 (13387.13 con costes indirectos) = 13387.13
Partida destinada a la retirada del apoyo metálico que se encuentra en el interior de la EDAR y a la adecuación, refuerzo y reforma de los apoyos existentes para realizar el desvío de la línea M.T OÍGENO perteneciente a la SET ALGECIRA.
Partida facilitada por la compañía suministradora, formada por los siguientes elementos.
Ud Descripción
450,00 MONTAJE ARMADO SEMICRUCETA (POR KG)
6,00 DESM/COLOC AISLADOR RIGIDO/CADENA AP EX
1,00 INSTALAR ANTIESCALO DE OBRA CIVIL MT/BT
1,00 FORRADO A VI FAUNA APOYO SINGULAR
6,00 CONJUNTO AMARRE< 180 UB40
2,00 RETENSAR VANO EXISTENTE MT
300,00 DESMONTAJE CIRCUITO <=56 REINST INMEDIAT
225,00 DESMONTAJE KG HIERRO APOYO METALICO
1,00 DISP CONT AISLADORES VIDRIO/PORCEL MT/BT
1,00 INSTALACION CONJUNTO PARARRAYOS MT
6,00 CONJ. SECC. 1 24 O 36 KV CUALQUIER ZONA
6,00 6702211 SECCIONADOR 1 EXT 24 KV
1,00 PAT APOYO CON ANILLO DIFUSOR
1,00 CORTAFUEGOS PERIMETRAL
2,00 JUEGO TERMINACIONES CABLE SUBTERRANEO MT
20,00 TENDIDO BAJO TUBO MT
2,00 MONT CONVER AEREO-SUB MT 1C CON CANALERA
6,00 SEMICRUCETA 1,75 AP.500-4500
1,00 PARARRAYOS 15-15,4 KV 10 KA
6,00 TERM EX MON FRIO 18/30 150-240
1,00 PROYECTO
1,00 PERMISOS OFICIALES
1,00 DERECHOS DE SUPERVISIÓN

| Código | Ud | Descripción | Rendimiento | Precio | Importe |
|---|---|---|---|---|---|
| PDESVACOM | Ud | Desmontaje línea MT actual (01/06/2020) | 1 | 12629.37 | 12629.37 |
|  |  | Total |  |  | 12629.37 |

| Medición | Uds. | Parcial |
|---|---|---|
| MT | 1 | 1.00 |
| Total |  | 1 |

#### A1.03.02 Centro de seccionamiento (31/01/2000)
Importe: 59866.32

**P5ELECASTRAF5** Ud Edificio hormigón compacto CS (23/03/2017)
1 Ud × 9091.34 (9636.82 con costes indirectos) = 9636.82
Caseta prefabricada normalizada para Centro de Seccionamiento, modelo pfu 3 de Ormazabal o un modelo equivalente y con las mismas características. Con puerta de acceso, lamas de ventilación y resto de elementos conformados. Unidad totalmente instalada.

| Código | Ud | Descripción | Rendimiento | Precio | Importe |
|---|---|---|---|---|---|
| MAO-001 | h | Cuadrilla "A" | 3 | 42 | 126.00 |
| MAQ-001C | h | Camión grúa 20 Tm. | 5 | 35.61 | 178.05 |
| MATELECASTR5 | ud | Edificio prefabricado CS (material; 14/05/2020) | 1 | 8787.29 | 8787.29 |
|  |  | Total |  |  | 9091.34 |

| Medición | Uds. | Parcial |
|---|---|---|
| CS | 1 | 1.00 |
| Total |  | 1 |

**P5ELETRAFCO** Ud Módulo compacto celdas CS (09/04/2020)
1 Ud × 42213.93 (44746.77 con costes indirectos) = 44746.77
Ud. Compacto Ormazabal modelo CGM-cosmos 3I (3L+1P), referencia RM63I, para tres funciones de línea de 630 A, protección y medida con telemando.
Según indicación de compañía suministradora, según las características detalladas en memoria, con capotes cubrebornas y lámparas de presencia de tensión,
1 Ud Accesorios y pequeño material
Unidad totalmente instalada

| Código | Ud | Descripción | Rendimiento | Precio | Importe |
|---|---|---|---|---|---|
| MAO-005B | h | Oficial 2ª electricidad | 12 | 17.18 | 206.16 |
| MAQ-001C | h | Camión grúa 20 Tm. | 5 | 35.61 | 178.05 |
| MATELETRAFCO | Ud | Módulo compacto CS (material; 22/05/2020) | 1 | 41829.72 | 41829.72 |
|  |  | Total |  |  | 42213.93 |

| Medición | Uds. | Parcial |
|---|---|---|
| CS | 1 | 1.00 |
| Total |  | 1 |

**P5ELETRAF4CS** Ud Puesta a tierra del Centro de Seccionamiento (31/01/2000)
1 Ud × 956.76 (1014.17 con costes indirectos) = 1014.17
Redes de puesta a tierra de protección general y servicio para el neutro, en centro de transformación, de acuerdo con lo indicado en la MIE-RAT-13, y normas de Cía Suministradora, formada la primera de ellas por cable de cobre desnudo de 50 mm2. de sección y la segunda por cable de cobre aislado, tipo RVde 0,6/1 kV, y 50 mm2. de sección y picas de tierra de acero cobrizado de 2 m.de longitud y 14 mm. de diámetro. Incluso material de conexión y fijación.

| Código | Ud | Descripción | Rendimiento | Precio | Importe |
|---|---|---|---|---|---|
| MAO-005B | h | Oficial 2ª electricidad | 20 | 17.18 | 343.60 |
| MATELECTPICA | ud | Pica de t.t. 200/14,3 Fe+Cu | 12 | 8.67 | 104.04 |
| MATELECT35 | m | Conduc cobre desnudo 35 mm2 | 25 | 2.51 | 62.75 |
| MATELECTT7 | ud | Sold. alumino t. cable/placa/pica | 12 | 1.42 | 17.04 |
| MAT4TAPA2 | ud | Registro de comprobación + tapa | 1 | 11.01 | 11.01 |
| MATELECTTAPA | ud | Puente de prueba-2 | 4 | 3.74 | 14.96 |
| MATELECPM | ud | Pequeño material eléctrico | 1 | 10.69 | 10.69 |
| MATARQTT | ud | Arqueta TT fundición +tapa | 1 | 31.03 | 31.03 |
| MATELECPMTT | ud | Pequeño material eléctrico tierras | 12 | 0.57 | 6.84 |
| MATELECT50 | m. | Conduc cobre desnudo 50 mm2 | 40 | 3.58 | 143.20 |
| MAT4ACER-01 | kg | Acero B-500s | 184 | 1.15 | 211.60 |
|  |  | Total |  |  | 956.76 |

| Medición | Uds. | Parcial |
|---|---|---|
| CS | 1 | 1.00 |
| Total |  | 1 |

**EECTR066** ud Sistema fijo de detección y extinción de incendios (19/05/2017)
1 ud × 4215.62 (4468.56 con costes indirectos) = 4468.56
Sistema fijo de detección y extinción de incendios, para el conjunto del centro de transformación, con plano detallado e Instrucciones de funcionamiento, pruebas y mantenimiento instalado.
MARCA: CERBERUS-SIEMENS o similar.
Compuesto por:
- Centrales de detección . 2 zonas por celda
. Batería de alimentación
. Rearme automático programable
. Sirena de alarma exterior a la central
- Detectores
. Con base de montaje para entrada de tubo
. Con sensor optoelectrónico de alto rendimiento
. Reacción uniforme a diferentes tipos de incendio
. Resistencia al ensuciamiento, fluctuaciones térmicas,
humedad, corrosión e interferencias electromagnéticas
- Extinción
. Agente extintor C02
. Batería de 2 botellas por celda
. Botellas construidas en acero aleado F 1250 sin soldadura,
de 67 litros, con capacidad para cargar hasta 100 Kg, con
presión de prueba 250 Kg/cm2
. Válvulas de esfera ISO, rosca Gas 3/4"
. Difusores de 3/8"
. Pulsador de disparo
. Pulsador de bloqueo
. Sirena de prealarma
. Letrero de extinción disparada

| Código | Ud | Descripción | Rendimiento | Precio | Importe |
|---|---|---|---|---|---|
| $EECTR066 | Ud | Sistema fijo de detección y extinción de incendios (material; 19/05/2017) | 1 | 3974 | 3974.00 |
| %MONTK6 | h | Transporte y Montaje | 4 % | 3974.00 | 158.96 |
| %PRUEBK2 | tS | Puesta en Marcha y Pruebas Funcionamiento | 2 % | 4132.96 | 82.66 |
|  |  | Total |  |  | 4215.62 |

| Medición | Uds. | Parcial |
|---|---|---|
| CS | 1 | 1.00 |
| Total |  | 1 |

#### A1.03.03 Centro de transformación (19/05/2017)
Importe: 69222.29

**EECPFU7** Ud Edificio prefabricado hormigón CT (31/08/2018)
1 Ud × 11361.97 (12043.69 con costes indirectos) = 12043.69
Ud. Edificio prefabricado de hormigón, marca Ormazabal, modelo PFU-7 o similar o similar de dimensiones exteriores 10,26 x 2,62 x 3,25 metros. Para alojar en su interior 2 transformadores con su aparamenta.
El edificio tiene espacio para la instalación de un tercer transformador adicional en el futuro.
Según EE01

| Código | Ud | Descripción | Rendimiento | Precio | Importe |
|---|---|---|---|---|---|
| $EECPFU7 | Ud | Edificio prebaricado hormigón PFU-7 (material; 31/08/2018) | 1 | 10710.76 | 10710.76 |
| %MONTK6 | h | Transporte y Montaje | 4 % | 10710.76 | 428.43 |
| %PRUEBK2 | tS | Puesta en Marcha y Pruebas Funcionamiento | 2 % | 11139.19 | 222.78 |
|  |  | Total |  |  | 11361.97 |

| Medición | Uds. | Parcial |
|---|---|---|
| Instalación CT | 1 | 1.00 |
| Total |  | 1 |

**EECSM051** ud Cabina de entrada/salida (19/05/2017)
2 ud × 2653.34 (2812.54 con costes indirectos) = 5625.08
Cabina de entrada/salida. Marca: ORMAZABAL o similar. Modelo: CGMcosmos L-24 Interruptor-seccionador, de 24 kV -400 A, Ice = 16 kA / 40 kA. Constituida por un módulo metálico con aislamiento y corte en gas, incorporando un embarrado superior de cobre, y una derivación con un interruptor-seccionador rotativo, con capacidad de corte y aislamiento, y posición de puesta a tierra de los cables de acometida inferior-frontal mediante bomas enchufables. Dimensiones: 365 mm - 735 mm - 1740 mm. Mando manual. Incluso montaje y conexión.
Según EE02

| Código | Ud | Descripción | Rendimiento | Precio | Importe |
|---|---|---|---|---|---|
| $EECSM051 | Ud | Celda de entrada/salida (material; 08/08/2018) | 1 | 2167.75 | 2167.75 |
| %MONT20 | h | Montaje y mano de obra (19/05/2017) | 20 % | 2167.75 | 433.55 |
| %PRUEBK2 | tS | Puesta en Marcha y Pruebas Funcionamiento | 2 % | 2601.30 | 52.03 |
|  |  | Total |  |  | 2653.34 |

| Medición | Uds. | Parcial |
|---|---|---|
| CT | 2 | 2.00 |
| Total |  | 2 |

**EECSM056** ud Cabina de protección general (19/05/2017)
3 ud × 5741.87 (6086.38 con costes indirectos) = 18259.14
Cabina de protección general. Marca: ORMAZABAL o similar. Modelo: CGMcosmos V-24 Interruptor automático de vacío, de 24 kV - 400 A, Ice = 16 kA 140 kA. Constituida por un módulo metálico con aislamiento y corte en gas, incorporando un embarrado superior de cobre, y una derivación con un interruptor-seccionador rotativo, con capacidad de corte y aislamiento, y posición de puesta a tierra de los cables de acometida inferior-frontal mediante bomas enchufables, y en serie con él, un conjunto de fusibles fríos asociados a ese interruptor. Dimensiones: 800 mm - 1250 mm -1740 mm. Mando de los fusibles manual tipo BR y relé de protección ekorRPT-201A. Incluso montaje y conexión.
Según EE04

| Código | Ud | Descripción | Rendimiento | Precio | Importe |
|---|---|---|---|---|---|
| $EECSM056 | Ud | Celda de protección general (material; 31/08/2018) | 1 | 4691.06 | 4691.06 |
| %MONT20 | h | Montaje y mano de obra | 20 % | 4691.06 | 938.21 |
| %PRUEBK2 | tS | Puesta en Marcha y Pruebas Funcionamiento | 2 % | 5629.27 | 112.59 |
|  |  | Total |  |  | 5741.87 |

| Medición | Uds. | Parcial |
|---|---|---|
| CT | 3 | 3.00 |
| Total |  | 3 |

**EECTR017** ud Cierre metálico en malla de acero (19/05/2017)
3 ud × 275.2 (291.71 con costes indirectos) = 875.13
Cierre metálico en malla de acero para protección contra contactos en el transformador

| Código | Ud | Descripción | Rendimiento | Precio | Importe |
|---|---|---|---|---|---|
| $EECTR017 | Ud | Cierre metálico en malla de acero (material; 19/05/2017) | 1 | 264.62 | 264.62 |
| %MONTK6 | h | Transporte y Montaje | 4 % | 264.62 | 10.58 |
|  |  | Total |  |  | 275.2 |

| Medición | Uds. | Parcial |
|---|---|---|
| CT | 3 | 3.00 |
| Total |  | 3 |

**EECTR057** ud Puentes MT para transformador (19/05/2017)
3 ud × 720.49 (763.72 con costes indirectos) = 2291.16
Puentes MT para transformador, con cables MT 12/20 kV del tipo DHZ, unipolares, con conductores de sección y material 1x95 Al. La terminación al transformador es EUROMOLD de 24 kV del tipo cono difusor y modelo OTK. En el otra extremo, en la celda, es EUROMOLD de 24 kV del tipo enchufable y modelo 152-K.

| Código | Ud | Descripción | Rendimiento | Precio | Importe |
|---|---|---|---|---|---|
| $EECTR057 | Ud | Puentes MT para transformador (material; 19/05/2017) | 1 | 679.19 | 679.19 |
| %MONTK6 | h | Transporte y Montaje | 4 % | 679.19 | 27.17 |
| %PRUEBK2 | tS | Puesta en Marcha y Pruebas Funcionamiento | 2 % | 706.36 | 14.13 |
|  |  | Total |  |  | 720.49 |

| Medición | Uds. | Parcial |
|---|---|---|
| CT | 3 | 3.00 |
| Total |  | 3 |

**EETRA0630** ud Transformador de potencia trifásico 630 KVA (08/08/2018)
3 ud × 7414.51 (7859.38 con costes indirectos) = 23578.14
Transformador de potencia trifásico reductor de tensión, construido de acuerdo a las normas UNE EN 60076, con neutro accesible en el secundario y refrigeración natural aceite, de características:
- Potencia: 630 kVA
- Tensión primaria: 12/20 kV
- Tensión secundaria: 420 V en vacío
- Regulación en el primario: +/- 5%, +/- 2,5%
- Tensión de cortocircuito: 6%
- Grupo de conexión: Dyn11
- Protección incorporada al transformador: Termómetro
- Cumplen con la directiva europea de eco-diseño
Según EE06

| Código | Ud | Descripción | Rendimiento | Precio | Importe |
|---|---|---|---|---|---|
| $EETRA0630 | Ud | Transformador trifásico 630 KVA (material; 08/08/2018) | 1 | 6989.55 | 6989.55 |
| %MONTK6 | h | Transporte y Montaje | 4 % | 6989.55 | 279.58 |
| %PRUEBK2 | tS | Puesta en Marcha y Pruebas Funcionamiento | 2 % | 7269.13 | 145.38 |
|  |  | Total |  |  | 7414.51 |

| Medición | Uds. | Parcial |
|---|---|---|
| CT | 3 | 3.00 |
| Total |  | 3 |

**EECTR058** ud Juego de puentes de cables de BT (19/05/2017)
3 ud × 350.86 (371.91 con costes indirectos) = 1115.73
Juego de puentes de cables de BT para transformador, con cables de sección y material 1x240 Al (Etileno-Propilerto) sin armadura, y todos los accesorios para la conexión, formados por un grupo de cables en la cantidad de por fase y 2 por
neutro de 3 m de longitud

| Código | Ud | Descripción | Rendimiento | Precio | Importe |
|---|---|---|---|---|---|
| $EECTR058 | Ud | Juego puentes de cables en BT (material; 19/05/2017) | 1 | 330.75 | 330.75 |
| %MONTK6 | h | Transporte y Montaje | 4 % | 330.75 | 13.23 |
| %PRUEBK2 | tS | Puesta en Marcha y Pruebas Funcionamiento | 2 % | 343.98 | 6.88 |
|  |  | Total |  |  | 350.86 |

| Medición | Uds. | Parcial |
|---|---|---|
| CT | 3 | 3.00 |
| Total |  | 3 |

**EECTR061.2** ud Red de tierras del CT (19/05/2017)
1 ud × 541.95 (574.47 con costes indirectos) = 574.47
Instalación de puesta a tierra de los elementos metálicos del Centro de Transformación, debidamente montada y conexionada, empleando conductor de cobre desnudo unido a picas de acero de 2 m y 12 mm de diámetro. Se instalarán 2 picas con una distancia entre si de 3 m.

| Código | Ud | Descripción | Rendimiento | Precio | Importe |
|---|---|---|---|---|---|
| $EECTR061.2 | Ud | Red de tierras del CT (material; 19/05/2017) | 1 | 510.88 | 510.88 |
| %MONTK6 | h | Transporte y Montaje | 4 % | 510.88 | 20.44 |
| %PRUEBK2 | tS | Puesta en Marcha y Pruebas Funcionamiento | 2 % | 531.32 | 10.63 |
|  |  | Total |  |  | 541.95 |

| Medición | Uds. | Parcial |
|---|---|---|
| CT | 1 | 1.00 |
| Total |  | 1 |

**EECTR065** Ud Equipo de alumbrado de obra (19/05/2017)
1 Ud × 369.05 (391.19 con costes indirectos) = 391.19
Equipo de alumbrado que permita la suficiente visibilidad para ejecutar las maniobras y revisiones necesarias en los centros. Equipo autónomo de alumbrado de emergencia y señalización de la salida del local.

| Código | Ud | Descripción | Rendimiento | Precio | Importe |
|---|---|---|---|---|---|
| $EECTR065 | Ud | Equipo de alumbrado de obra (material; 19/05/2017) | 1 | 354.85 | 354.85 |
| %MONTK6 | h | Transporte y Montaje | 4 % | 354.85 | 14.19 |
|  |  | Total |  |  | 369.05 |

| Medición | Uds. | Parcial |
|---|---|---|
| CT | 1 | 1.00 |
| Total |  | 1 |

**EECTR066** ud Sistema fijo de detección y extinción de incendios
1 ud × 4215.62 (4468.56 con costes indirectos) = 4468.56

| Medición | Uds. | Parcial |
|---|---|---|
| CT | 1 | 1.00 |
| Total |  | 1 |

#### A1.03.04 Grupo electrógeno (02/11/2011)
Importe: 48627.32

**EECBT00120** ml Cable de cobre de 1 x 120 mm2 RV, 0,6/1 kV (19/05/2017)
120 ml × 10.09 (10.7 con costes indirectos) = 1284.00
Cable de cobre de 1 x 120 mm2 de sección, tipo UNE RV-0, 6/ 1 kV., instalado en bandeja o tubo, incluso pequeño material de conexión e instalación. Instalación según R.E.B.T.
Según EE14

| Código | Ud | Descripción | Rendimiento | Precio | Importe |
|---|---|---|---|---|---|
| $EECTB00120 | m | Cable de cobre 1x120 mm2 RV, 0,6/1 KV (material; 19/05/2017) | 1 | 9.7 | 9.70 |
| %MONTK6 | h | Transporte y Montaje | 4 % | 9.70 | 0.39 |
|  |  | Total |  |  | 10.09 |

| Medición | Uds. | Largo | Parcial |
|---|---|---|---|
| Acom GE | 3 | 40 | 120.00 |
| Total |  |  | 120 |

**P5ELE160PVCK** Ml Tubo de PVC corrugado de 160 mm
100 Ml × 9.97 (10.57 con costes indirectos) = 1057.00

| Medición | Uds. | Largo | Parcial |
|---|---|---|---|
| Acom GE | 2 | 50 | 100.00 |
| Total |  |  | 100 |

**P5ELECGEN450** ud Generador eléctrico 450kVA exterior (16/10/2018)
1 ud × 43666.34 (46286.32 con costes indirectos) = 46286.32
Generador eléctrico silencioso para instalación esterior de 450kVA/370kW según especificaciones técnicas definidas en el PPTP, incluido cuadro eléctrico, control y automatización.
Motor: Motor diesel 4 tiempos Refrigerado por agua; Arranque eléctrico 24V; Radiador con ventilador soplante; Filtro decantador (nivel no visible); Regulación electrónica; o Bulbos de ATA; Bulbos de BPA; Filtro de aire en seco; Protecciones de partes calientes; Protecciones de partes móviles;; Sensor de nivel agua radiador
Alternador: Autoexcitado y autorregulado; Protección IP23; Aislamiento clase H; Sistema Eléctrico; Cuadro eléctrico de control y potencia, con aparatos de medida y central de control ; Protección magnetotérmica tetrapola; Protección diferencial regulable (tiempo y sensibilidad) y con protección magnetotérmica; Cargador de batería (incluido en grupos con cuadro de versión automática); Resistencia de caldeo (de serie en grupos con cuadro de versión automática); Alternador de carga de baterías con toma de tierra; Batería/s de arranque instaladas (incluye/n cables y soporte); Instalación eléctrica de toma de tierra, con conexión prevista para pica de tierra ; Desconectador de batería/s;
Conmutador: Armario IP55; Central; Parada de emergencia; Módulo de medida; Llave para conmutación manual; Conmutador motorizado; Conexión a tierra; Zócalo para armarios >800A
Cuadro Automático AS5 CEM 7 o similar y cuadro de conmutación con central CEC7 o similar y conmutador motorizado
Cuadros - Reloj programador: Informa a la central de la fecha y hora actual. Permite la programación semanal de: - Arranques programados - Bloqueos programados - Test de motor y mantenimientos programados - Ampliación del histórico de errores en + 100 - Contadores de energía (día, mes, año)
Cuadros - Teleseñal: Placa que dispone de comunicación CAN y 12 relés. - Relés: 4 de contacto conmutado y 8 de contacto simple - Permite activar elementos de señalización remotos - Permite la programación de los relés en función de las diferentes variables.
Otros elementos incluidos: Chasis Acero para instalación en exterior ; Kit de extracción de aceite del cárter; chasis de gran capacidad con depósito metálico; Amortiguadores antivibratorios; Tanque de combustible integrado en el chasis; Aforador de nivel de combustible; Pulsador parada de emergencia; Carrocería fabricada con chapa de alta calidad; Alta resistencia mecánica; Tapón drenaje depósito; Tapón drenaje chasis; Chasis predispuesto para instalación de kit móvil; Silencioso residencial de acero de -35db(A); Válvula de 3 vías para trasiego de combustible (disponible con conexiones de 1/2" y de 3/8"); Bomba de trasiego de combustible
Unidad totalmente instalada y probada

| Código | Ud | Descripción | Rendimiento | Precio | Importe |
|---|---|---|---|---|---|
| MATELECGEN450 | ud | Generador 450 kVA supersilencioso (material; 22/05/2020) | 1 | 37635.99 | 37635.99 |
| MATELEGEN01 | ud | Central y Cuadro conmutac+ reloj programador+cuadro teles GN-1 | 1 | 2795.81 | 2795.81 |
| %8K-MONTAJE | % | Montaje y pruebas-10% | 8 % | 40431.80 | 3234.54 |
|  |  | Total |  |  | 43666.34 |

| Medición | Uds. | Parcial |
|---|---|---|
| GE | 1 | 1.00 |
| Total |  | 1 |

#### A1.03.05 Cuadros eléctricos (18/11/2011)
Importe: 402091.58

##### A1.03.05.01 Mejora del factor de potencia (17/09/2015)
Importe: 10571.71

**P5ELECBATC450** ud Bateria de condesadores (450 kVAr) (17/09/2015)
1 ud × 7321.31 (7760.59 con costes indirectos) = 7760.59
Módulo metálico para corrección automática del factor de potencia 450 KVAR Compuesta de: condensadores sobredimensionados en tensión a 440 V, base fusibles y fusibles, regulador electrónico, contactores e interruptor general, Condensador CLZ , Contactores con bloque de preinserción y resistencia de descarga rápida, Protección en cabecera por fusibles con alto, poder de corte (APR). Serie NH-00, regulador de energía reactiva serie computer m con indicación digital y salidas de relé; Interruptor manual en cabecera de batería; Interruptor automático en cabecera de batería; Interruptor automático + Protección diferencial en cabecera de batería; Unidad de ventilación forzada + termostato; Placa de policarbonato contra contactos directos; Autotransformador 400/230 V.
Totalmente instalada en armario metálico

| Código | Ud | Descripción | Rendimiento | Precio | Importe |
|---|---|---|---|---|---|
| MATELECBC450 | ud | Mód. metál. potencia nominal 450 kVAr (material; 09/07/2021) | 1 | 6655.74 | 6655.74 |
| %10-MONTAJE | % | Montaje y pruebas-10% | 10 % | 6655.74 | 665.57 |
|  |  | Total |  |  | 7321.31 |

| Medición | Uds. | Parcial |
|---|---|---|
| BC | 1 | 1.00 |
| Total |  | 1 |

**EECOF003** ud Conjunto de baterías fjas 20 KVAr
2 ud × 1326 (1405.56 con costes indirectos) = 2811.12
Condensador fijo sobre zócalo para compensación de pérdida de transformadores.
Marca: Circutor o similar.
Modelo; OPTIM FRM.
Potencia: 20 kVAr.
Con disyuntor incorporado. Incluso cable de acometida.
Según EE07

| Código | Ud | Descripción | Rendimiento | Precio | Importe |
|---|---|---|---|---|---|
| $EECOF003 | Ud | Conjunto de baterías fijas (material) | 1 | 1250 | 1250.00 |
| %MONTK6 | h | Transporte y Montaje | 4 % | 1250.00 | 50.00 |
| %PRUEBK2 | tS | Puesta en Marcha y Pruebas Funcionamiento | 2 % | 1300.00 | 26.00 |
|  |  | Total |  |  | 1326 |

| Medición | Uds. | Parcial |
|---|---|---|
| TRAFO | 2 | 2.00 |
| Total |  | 2 |

##### A1.03.05.02 Cuadro general de baja Tensión (CGBT) (22/10/2018)
Importe: 52695.73

**P5ELECGBTE** ud CGBT EDAR San Roque (22/10/2018)
1 ud × 49712.95 (52695.73 con costes indirectos) = 52695.73
Cuadro de Distribución General de Baja Tensión de la EDAR, de constricción metálica modular prefabricado construido de acuerdo con las Especificaciones Técnicas, con embarrados y automáticos y con las siguientes entradas
- Acometida desde transformadores
- Entrada desde grupo electrógeno
- Entrada desde la conexión de BT de los transformadores
-1 Interruptor General Automático III+N
Salidas a los CCM y Batería de Condensadores

| Código | Ud | Descripción | Rendimiento | Precio | Importe |
|---|---|---|---|---|---|
| MAT1006004E | ud | CGBT EDAR (material) | 1 | 45000 | 45000.00 |
| MAT10060042B | ud | Aparamenta módulos 0,8x0,6x2,0 | 1 | 1030.51 | 1030.51 |
| %8K-MONTAJE | % | Montaje y pruebas-10% | 8 % | 46030.51 | 3682.44 |
|  |  | Total |  |  | 49712.95 |

| Medición | Uds. | Parcial |
|---|---|---|
| CGBT | 1 | 1.00 |
| Total |  | 1 |

##### A1.03.05.03 Cuadros CCMs
Importe: 228788.28

**P5ELECCM1E** Ud CCM 1. Pretratamiento
1 Ud × 71550 (75843 con costes indirectos) = 75843.00
Centro de control de motores CCM1 EDAR.
Formado por columnas de 800 mm de anchura por 2200 mm, de altura x 600 mm de profundidad.
Compuesto por: 1 columna de entrada conteniendo, un interruptor automático tetrapolar de 1250 A con reles magnetotérmicos.
10 Columnas de las características arriba indicadas para alojar las protecciones de los equipos electromecanicos.
Equipo electrónico para la medida de 3 tensiones y 3 intensidades, incluso 3 transformadores de corriente, con salida ETHERNET. 1 Conmutador voltímetro. 1 Transformador de mando 380/220 V.
Unidad totalmente instalada, operativo y normalizado, incluida toma tierra, analizador de redes y descargador de sobretensiones.

| Código | Ud | Descripción | Rendimiento | Precio | Importe |
|---|---|---|---|---|---|
| $5ELECCM1E | Ud | CCM1 EDAR (material) | 1 | 66250 | 66250.00 |
| %8K-MONTAJE | % | Montaje y pruebas-10% | 8 % | 66250.00 | 5300.00 |
|  |  | Total |  |  | 71550 |

| Medición | Uds. | Parcial |
|---|---|---|
| CCM1 | 1 | 1.00 |
| Total |  | 1 |

**P5ELECCM2** Ud CCM 2. Decantación y trat. Biológico
1 Ud × 59670 (63250.2 con costes indirectos) = 63250.20
Centro de control de motores CCM2 EDAR.
Formado por columnas de 800 mm de anchura por 2200 mm, de altura x 600 mm de profundidad.
Compuesto por: 1 columna de entrada conteniendo, un interruptor automático tetrapolar de 1250 A con reles magnetotérmicos.
10 Columnas de las características arriba indicadas para alojar las protecciones de los equipos electromecanicos.
Equipo electrónico para la medida de 3 tensiones y 3 intensidades, incluso 3 transformadores de corriente, con salida ETHERNET. 1 Conmutador voltímetro. 1 Transformador de mando 380/220 V.
Unidad totalmente instalada, operativo y normalizado, incluida toma tierra, analizador de redes y descargador de sobretensiones.

| Código | Ud | Descripción | Rendimiento | Precio | Importe |
|---|---|---|---|---|---|
| $5ELECCM2E | Ud | CCM2 EDAR (material) | 1 | 55250 | 55250.00 |
| %8K-MONTAJE | % | Montaje y pruebas-10% | 8 % | 55250.00 | 4420.00 |
|  |  | Total |  |  | 59670 |

| Medición | Uds. | Parcial |
|---|---|---|
| CCM2 | 1 | 1.00 |
| Total |  | 1 |

**P5ELECCM3** Ud CCM 3. Fangos
1 Ud × 64638 (68516.28 con costes indirectos) = 68516.28
Centro de control de motores CCM3 EDAR.
Formado por columnas de 800 mm de anchura por 2200 mm, de altura x 600 mm de profundidad.
Compuesto por: 1 columna de entrada conteniendo, un interruptor automático tetrapolar de 1250 A con reles magnetotérmicos.
10 Columnas de las características arriba indicadas para alojar las protecciones de los equipos electromecanicos.
Equipo electrónico para la medida de 3 tensiones y 3 intensidades, incluso 3 transformadores de corriente, con salida ETHERNET. 1 Conmutador voltímetro. 1 Transformador de mando 380/220 V.
Unidad totalmente instalada, operativo y normalizado, incluida toma tierra, analizador de redes y descargador de sobretensiones.

| Código | Ud | Descripción | Rendimiento | Precio | Importe |
|---|---|---|---|---|---|
| $5ELECCM3E | Ud | CCM3 EDAR (material) | 1 | 59850 | 59850.00 |
| %8K-MONTAJE | % | Montaje y pruebas-10% | 8 % | 59850.00 | 4788.00 |
|  |  | Total |  |  | 64638 |

| Medición | Uds. | Parcial |
|---|---|---|
| CCM3 | 1 | 1.00 |
| Total |  | 1 |

**P5ELECCM4** Ud CCM 4. Trat terciario
1 Ud × 19980 (21178.8 con costes indirectos) = 21178.80
Centro de control de motores CCM4 EDAR.
Formado por columnas de 800 mm de anchura por 2200 mm, de altura x 600 mm de profundidad.
Compuesto por: 1 columna de entrada conteniendo, un interruptor automático tetrapolar de 1250 A con reles magnetotérmicos.
10 Columnas de las características arriba indicadas para alojar las protecciones de los equipos electromecanicos.
Equipo electrónico para la medida de 3 tensiones y 3 intensidades, incluso 3 transformadores de corriente, con salida ETHERNET. 1 Conmutador voltímetro. 1 Transformador de mando 380/220 V.
Unidad totalmente instalada, operativo y normalizado, incluida toma tierra, analizador de redes y descargador de sobretensiones.

| Código | Ud | Descripción | Rendimiento | Precio | Importe |
|---|---|---|---|---|---|
| $5ELECCM4E | Ud | CCM4 EDAR (material) | 1 | 18500 | 18500.00 |
| %8K-MONTAJE | % | Montaje y pruebas-10% | 8 % | 18500.00 | 1480.00 |
|  |  | Total |  |  | 19980 |

| Medición | Uds. | Parcial |
|---|---|---|
| CCM4 | 1 | 1.00 |
| Total |  | 1 |

##### A1.03.05.04 Cuadros auxiliares (22/10/2018)
Importe: 17751.75

**P5ELECGBTC** ud Cuadro Edif Control (22/10/2018)
1 ud × 6782.95 (7189.93 con costes indirectos) = 7189.93
Suministro y montaje de módulo de servicios auxiliares, alumbrado y fuerza del edificio de control de la EDAR, en armario metálico de dimensiones 2000x800x600 conteniendo en su interior, debidamente instalados aparallaje y equipamiento de mando y protección y demás elementos necesarios (protecciones para cirurcuito general de alumbrado interior y exterior, aire acondicionado, toma de corriente monofásica y tetrapolares, reserva y resto de elementos)
Debidamente montado, i/ material y medios auxiliares, conexionado y funcionando.
Unidad totalmente instalada, operativo y normalizado, incluida toma tierra.

| Código | Ud | Descripción | Rendimiento | Precio | Importe |
|---|---|---|---|---|---|
| MAT10060042B | ud | Aparamenta módulos 0,8x0,6x2,0 | 1 | 1030.51 | 1030.51 |
| MATELECGBTC | ud | Cuadro alumbrado y fuerza Edif Control (material) | 1 | 5250 | 5250.00 |
| %8K-MONTAJE | % | Montaje y pruebas-10% | 8 % | 6280.51 | 502.44 |
|  |  | Total |  |  | 6782.95 |

| Medición | Uds. | Parcial |
|---|---|---|
| EDAR | 1 | 1.00 |
| Total |  | 1 |

**P5ELECGBTP** ud Cuadro Edif Pretratamiento (22/10/2018)
1 ud × 3402.55 (3606.7 con costes indirectos) = 3606.70
Suministro y montaje de módulo de servicios auxiliares, alumbrado y fuerza del edificio de control de la EDAR, en armario metálico de dimensiones 2000x800x600 conteniendo en su interior, debidamente instalados aparallaje y equipamiento de mando y protección y demás elementos necesarios (protecciones para cirurcuito general de alumbrado interior y exterior, aire acondicionado, toma de corriente monofásica y tetrapolares, reserva y resto de elementos)
Debidamente montado, i/ material y medios auxiliares, conexionado y funcionando.
Unidad totalmente instalada, operativo y normalizado, incluida toma tierra.

| Código | Ud | Descripción | Rendimiento | Precio | Importe |
|---|---|---|---|---|---|
| MAT10060042B | ud | Aparamenta módulos 0,8x0,6x2,0 | 1 | 1030.51 | 1030.51 |
| MATELECGBEP | ud | Cuadro alumbrado y fuerza Edif Pretrat (material) | 1 | 2120 | 2120.00 |
| %8K-MONTAJE | % | Montaje y pruebas-10% | 8 % | 3150.51 | 252.04 |
|  |  | Total |  |  | 3402.55 |

| Medición | Uds. | Parcial |
|---|---|---|
| EDAR | 1 | 1.00 |
| Total |  | 1 |

**P5ELECGBTF** ud Cuadro Edif Fangos (22/10/2018)
1 ud × 3272.95 (3469.33 con costes indirectos) = 3469.33
Suministro y montaje de módulo de servicios auxiliares, alumbrado y fuerza del edificio de control de la EDAR, en armario metálico de dimensiones 2000x800x600 conteniendo en su interior, debidamente instalados aparallaje y equipamiento de mando y protección y demás elementos necesarios (protecciones para cirurcuito general de alumbrado interior y exterior, aire acondicionado, toma de corriente monofásica y tetrapolares, reserva y resto de elementos)
Debidamente montado, i/ material y medios auxiliares, conexionado y funcionando.
Unidad totalmente instalada, operativo y normalizado, incluida toma tierra.

| Código | Ud | Descripción | Rendimiento | Precio | Importe |
|---|---|---|---|---|---|
| MAT10060042B | ud | Aparamenta módulos 0,8x0,6x2,0 | 1 | 1030.51 | 1030.51 |
| MATELECGBG | ud | Cuadro alumbrado y fuerza Edif fangos (material) | 1 | 2000 | 2000.00 |
| %8K-MONTAJE | % | Montaje y pruebas-10% | 8 % | 3030.51 | 242.44 |
|  |  | Total |  |  | 3272.95 |

| Medición | Uds. | Parcial |
|---|---|---|
| EDAR | 1 | 1.00 |
| Total |  | 1 |

**EECAL085.2** Ud Cuadro de iluminación exterior
1 Ud × 3288.48 (3485.79 con costes indirectos) = 3485.79
Cuadro de iluminación exterior, formado por armario de poliester estandar de medidas aproximadas: 375 x 825 mm., montado y conexionado.
Cuadro construido en chapa de acero de 2 mm de espesor, conteniendo:
-1 Interruptor automático magnetotérmico lll+N de 63 A.
-3 Contadores
-1 Programador horario
-2 Salidas para alumbrado viario con interruptor automático magnetotérmico l+N de 32A, dispositivo diferencial de 30 mA

| Código | Ud | Descripción | Rendimiento | Precio | Importe |
|---|---|---|---|---|---|
| $EECAL085.2 | Ud | Cuadro de iluminación exterior (material) | 1 | 3100 | 3100.00 |
| %MONTK6 | h | Transporte y Montaje | 4 % | 3100.00 | 124.00 |
| %PRUEBK2 | tS | Puesta en Marcha y Pruebas Funcionamiento | 2 % | 3224.00 | 64.48 |
|  |  | Total |  |  | 3288.48 |

| Medición | Uds. | Parcial |
|---|---|---|
| ED CONTROL | 1 | 1.00 |
| Total |  | 1 |

##### A1.03.05.05 Variadores de frecuencia (18/11/2011)
Importe: 92284.11

**P5ELECVAR03** ud Variadores de frecuencia 3 kW
6 ud × 456.87 (484.28 con costes indirectos) = 2905.68

| Medición | Uds. | Parcial |
|---|---|---|
| VF | 6 | 6.00 |
| Total |  | 6 |

**P5ELECVAR11** ud Variadores de frecuencia 11 kW
12 ud × 1978.78 (2097.51 con costes indirectos) = 25170.12

| Medición | Uds. | Parcial |
|---|---|---|
| VF | 12 | 12.00 |
| Total |  | 12 |

**P5ELECVAR18** ud Variadores de frecuencia 18 kW
4 ud × 2639.73 (2798.11 con costes indirectos) = 11192.44

| Medición | Uds. | Parcial |
|---|---|---|
| VF | 4 | 4.00 |
| Total |  | 4 |

**P5ELECVAR37** ud Variadores de frecuencia 37 kW
4 ud × 3858.05 (4089.53 con costes indirectos) = 16358.12

| Medición | Uds. | Parcial |
|---|---|---|
| VF | 4 | 4.00 |
| Total |  | 4 |

**P5ELECVAR90** Ud. Variadores de frecuencia 90Kw
3 Ud. × 7616.8 (8073.81 con costes indirectos) = 24221.43

| Medición | Uds. | Parcial |
|---|---|---|
| VF | 3 | 3.00 |
| Total |  | 3 |

**P5ELECVARE** Ud. Armario variadores de frecuencia EDAR (18/11/2011)
3 Ud. × 3910.79 (4145.44 con costes indirectos) = 12436.32
Conjunto de armarios metálicos para alojamiento de variadores de frecuencia de la EBAR los Barrios, formado por módulos de 2.200 x 1.200 x 800 mm, incluidas protecciones, magnetotermicos, diferenciales y resto de protecciones necesarias, conjunto de pequeño material, bornas, canaletas, cableado interior,etc.
Unidad totyalmente instalada y probada.

| Código | Ud | Descripción | Rendimiento | Precio | Importe |
|---|---|---|---|---|---|
| MAT10060042B | ud | Aparamenta módulos 0,8x0,6x2,0 | 3 | 1030.51 | 3091.530 |
| %MONT-10 | % | Montaje-10% equipos | 10 % | 3091.530 | 309.153 |
| %P.P. PMAT | % | Pequeño material | 15 % | 3400.683 | 510.102 |
|  |  | Total |  |  | 3910.79 |

Relación comercial: 000, 74540, 001, 0, 002, 003, 004, 005

| Medición | Uds. | Parcial |
|---|---|---|
| VF | 3 | 3.00 |
| Total |  | 3 |

#### A1.03.06 Líneas de fuerza y control (02/11/2011)
Importe: 206902.48

##### A1.03.06.01 Acometidas a CCM (22/11/2011)
Importe: 22240

**P5ELEM1X185** m Manguera electrica 1 x 185 mm2 Cu
700 m × 21.03 (22.29 con costes indirectos) = 15603.00

| Medición | Uds. | Largo | Parcial |
|---|---|---|---|
| CCM 1 | 4 | 35 | 140.00 |
| CCM2 | 4 | 20 | 80.00 |
| CCM3 | 4 | 120 | 480.00 |
| Total |  |  | 700 |

**P5ELEM1X35TT** m Manguera electrica 1 x 35 mm2 Cu
520 m × 6.7 (7.1 con costes indirectos) = 3692.00

| Medición | Uds. | Largo | Parcial |
|---|---|---|---|
| CCM4 | 4 | 130 | 520.00 |
| Total |  |  | 520 |

**P5ELEM1X16TT** m Manguera electrica 1 x 16 mm2 Cu
500 m × 5.56 (5.89 con costes indirectos) = 2945.00

| Medición | Uds. | Largo | Parcial |
|---|---|---|---|
| ED. CONT | 4 | 125 | 500.00 |
| Total |  |  | 500 |

##### A1.03.06.02 Acometidas a receptores (02/11/2011)
Importe: 153281.63

**P5ELEM2X1.5TT** m Manguera electrica 2 x 1.5 + TT1.5 mm2
840 m × 3.81 (4.04 con costes indirectos) = 3393.60

| Medición | Uds. | Parcial |
|---|---|---|
| ALIM | 840 | 840.00 |
| Total |  | 840 |

**P5ELEM3X4TT2** m Manguera electrica 3 x 4 + TT 4mm2 Cu Apantallado
1230 m × 5.1 (5.41 con costes indirectos) = 6654.30

| Medición | Uds. | Parcial |
|---|---|---|
| ALIM | 1230 | 1230.00 |
| Total |  | 1230 |

**P5ELEM3X16T2** m Manguera electrica 3 x 16 + TT 16mm2 Cu Apantallado
460 m × 17.99 (19.07 con costes indirectos) = 8772.20

| Medición | Uds. | Parcial |
|---|---|---|
| ALIM | 460 | 460.00 |
| Total |  | 460 |

**P5ELEM3X35T2** m Manguera electrica 3 x 35 + TT 35mm2 Cu Apantallado
400 m × 17.99 (19.07 con costes indirectos) = 7628.00

| Medición | Uds. | Parcial |
|---|---|---|
| ALIM | 400 | 400.00 |
| Total |  | 400 |

**P5ELEM4X1.5T2** m Manguera electrica 4 x 1.5 + TT 1.5mm2 Cu Apantallado
2100 m × 5.11 (5.42 con costes indirectos) = 11382.00

| Medición | Uds. | Parcial |
|---|---|---|
| ALIM | 2100 | 2100.00 |
| Total |  | 2100 |

**P5ELEM4X2.5T2** m Manguera electrica 4 x 2.5 + TT 2.5mm2 Cu Apantallado
1060 m × 5.64 (5.98 con costes indirectos) = 6338.80

| Medición | Uds. | Parcial |
|---|---|---|
| ALIM | 1060 | 1060.00 |
| Total |  | 1060 |

**P5ELEM12X2.5T** m Manguera electrica 12 x 2.5 + TT2.5 mm2
4160 m × 5.16 (5.47 con costes indirectos) = 22755.20

| Medición | Uds. | Parcial |
|---|---|---|
| ALIM | 4160 | 4160.00 |
| Total |  | 4160 |

**P5ELEM18X2.5T** m Manguera electrica 18 x 2.5 + TT 2.5mm2
2600 m × 6.3 (6.68 con costes indirectos) = 17368.00

| Medición | Uds. | Parcial |
|---|---|---|
| ALIM | 2600 | 2600.00 |
| Total |  | 2600 |

**P5ELEM3X6TT** m Manguera electrica 3 x 6 + TT mm2
530 m × 4.38 (4.64 con costes indirectos) = 2459.20

| Medición | Uds. | Parcial |
|---|---|---|
| ALIM | 530 | 530.00 |
| Total |  | 530 |

**P5ELEM4X4TT** m Manguera electrica 4 x 4 + TT4 mm2 Cu
980 m × 4.64 (4.92 con costes indirectos) = 4821.60

| Medición | Uds. | Parcial |
|---|---|---|
| ALIM | 980 | 980.00 |
| Total |  | 980 |

**P5ELEM4X6TT** m Manguera electrica 4 x 6 + TT6 mm2 Cu
315 m × 8.06 (8.54 con costes indirectos) = 2690.10

| Medición | Uds. | Parcial |
|---|---|---|
| ALIM | 315 | 315.00 |
| Total |  | 315 |

**P5ELEM4X16TT** m Manguera electrica 4 x 16 + TT16 mm2 Cu
130 m × 10.49 (11.12 con costes indirectos) = 1445.60

| Medición | Uds. | Parcial |
|---|---|---|
| ALIM | 130 | 130.00 |
| Total |  | 130 |

**P5ELEM4X35TT** m Manguera electrica 4 x 35 + TT35 mm2 Cu
200 m × 16.86 (17.87 con costes indirectos) = 3574.00

| Medición | Uds. | Parcial |
|---|---|---|
| ALIM | 200 | 200.00 |
| Total |  | 200 |

**P5ELEM4X2.5TT** m Manguera electrica 4 x 2.5 + TT2.5 mm2 Cu
2800 m × 4.89 (5.18 con costes indirectos) = 14504.00

| Medición | Uds. | Parcial |
|---|---|---|
| ALIM | 2800 | 2800.00 |
| Total |  | 2800 |

**P5ELEM4X6T2** m Manguera electrica 4 x 6 + TT 6mm2 Cu Apantallado
640 m × 9.27 (9.83 con costes indirectos) = 6291.20

| Medición | Uds. | Parcial |
|---|---|---|
| ALIM | 640 | 640.00 |
| Total |  | 640 |

**P5ELEM4X10TT** m Manguera electrica 4 x 10 + TT10 mm2 Cu
600 m × 7.94 (8.42 con costes indirectos) = 5052.00

| Medición | Uds. | Parcial |
|---|---|---|
| ALIM | 600 | 600.00 |
| Total |  | 600 |

**P5ELEM4X10T2** m Manguera electrica 4 x 10 + TT 10mm2 Cu Apantallado
410 m × 9.14 (9.69 con costes indirectos) = 3972.90

| Medición | Uds. | Parcial |
|---|---|---|
| ALIM | 410 | 410.00 |
| Total |  | 410 |

**P5ELEM4X50T2** m Manguera electrica 4 x 50 + TT 50 mm2 Cu Apantallado
160 m × 37.59 (39.85 con costes indirectos) = 6376.00

| Medición | Uds. | Parcial |
|---|---|---|
| ALIM | 160 | 160.00 |
| Total |  | 160 |

**P5ELEM1X70-2** m Manguera electrica 1 x 70 mm2 Cu Apantallado
180 m × 12.47 (13.22 con costes indirectos) = 2379.60

| Medición | Uds. | Parcial |
|---|---|---|
| ALIM | 180 | 180.00 |
| Total |  | 180 |

**P5ELEM01** Ud Conjunto pequeño material líneas BT
1 Ud × 1587.1 (1682.33 con costes indirectos) = 1682.33

| Medición | Uds. | Parcial |
|---|---|---|
| P.MAT | 1 | 1.00 |
| Total |  | 1 |

**P5ELE160PVCK** Ml Tubo de PVC corrugado de 160 mm
1300 Ml × 9.97 (10.57 con costes indirectos) = 13741.00

| Medición | Uds. | Parcial |
|---|---|---|
| ELECT | 1300 | 1300.00 |
| Total |  | 1300 |

##### A1.03.06.03 Líneas de instrumentación (22/11/2011)
Importe: 29413.85

**P5ELEM4X2.5T2** m Manguera electrica 4 x 2.5 + TT 2.5mm2 Cu Apantallado
3020 m × 5.64 (5.98 con costes indirectos) = 18059.60

| Medición | Uds. | Parcial |
|---|---|---|
| Instrum | 3020 | 3020.00 |
| Total |  | 3020 |

**P5ELEM12X2.5T** m Manguera electrica 12 x 2.5 + TT2.5 mm2
975 m × 5.16 (5.47 con costes indirectos) = 5333.25

| Medición | Uds. | Parcial |
|---|---|---|
| Instrum | 975 | 975.00 |
| Total |  | 975 |

**P5COMCBL001B** m Cable multihilo com. VHOV-K y VOV-K apantall. 8x1,5mm2
1350 m × 4.21 (4.46 con costes indirectos) = 6021.00

| Medición | Uds. | Parcial |
|---|---|---|
| Instrum | 1350 | 1350.00 |
| Total |  | 1350 |

##### A1.03.06.04 Acometida a batería de condensadores (22/11/2011)
Importe: 1967

**P5ELEM1X120-2** m Manguera electrica 1 x 120 mm2 Cu Apantallado
20 m × 20.22 (21.43 con costes indirectos) = 428.60

| Medición | Uds. | Largo | Parcial |
|---|---|---|---|
| BC | 1 | 20 | 20.00 |
| Total |  |  | 20 |

**P5ELEM1X185-2** m Manguera electrica 1 x 185 mm2 Cu Apantallado
60 m × 24.19 (25.64 con costes indirectos) = 1538.40

| Medición | Uds. | Largo | Parcial |
|---|---|---|---|
| BC | 3 | 20 | 60.00 |
| Total |  |  | 60 |

#### A1.03.07 Alumbrado (31/01/2000)
Importe: 127194.09

##### A1.03.07.01 Alumbrado exterior (31/01/2000)
Importe: 66018.25

**P5ELECFAR08** ud Luminaria tipo alumbrado público calles baculo 8m+100w led (31/01/2000)
63 ud × 877.88 (930.55 con costes indirectos) = 58624.65
Farola alumbrado calles y viales, báculo de 8 m. de altura con luminaria cerrada con lámpara de descarga de 100 w. LED compuesta de: báculo troncocónico construida en chapa de acero de 3 mm. de espesor galvanizado, i/ placa de anclaje; luminaria sin carcasa con reflector de aluminio tratado contra la corrosión, con equipo eléctrico incorporado, cierre de policarbonato; acoplamiento a poste en fundición de aluminio inyectado, IP-65; i/ lámpara de sodio de alta presión de 180 w. portalámparas, anclaje a dado de hormigón , puesta a tierra, replanteo, montaje, pequeño material y conexionado, replanteo, montaje, cableado de unión , tubo de unión,incluso construcción de pedestales de apoyo de dimensiones mínimas 0.8x0.8x1.2m HM-20, arqueta de acometida normalizada 60x60x60 cm con tapa de fundición ejecutada de fábrica de ladrillo macizo M-250 de 1/2 pié revestida interiormente con enfoscado M-45 o arqueta prefabricada de hormigón, instalación de toma tierra de cada báculo compuesto por placa de 500x500x2 mm y/o pica 200/14.3 , con unión de cable a siguiente báculo de 10m de cable desnudo de 16 mm2, y uniones de 35 mm2 a báculo según normativa vigente y planos de detalle y conexionado a red de alumbrado, , cableado interior 4x6mm2 +TT, conexionado a tendido eléctrico, operaciones de excavacion y rellenos. Unidad totalmente instalada y probada, con emisión de certificado de luminosidad.

| Código | Ud | Descripción | Rendimiento | Precio | Importe |
|---|---|---|---|---|---|
| MAO-001 | h | Cuadrilla "A" | 2.5 | 42 | 105.00 |
| MAO-004A | h | Oficial 1ª generalista | 2 | 17.53 | 35.06 |
| MAO-006 | h | Peón especialista | 2 | 16.72 | 33.44 |
| MAQ-001B | h | Camión grúa 15 tn | 0.5 | 30 | 15.00 |
| MAQ-002A3 | h | Retroexcavadora de orugas hidráulica 101/130 cv | 0.15 | 44.28 | 6.64 |
| MAQ-004A2 | h | Camión basculante 4x4 14 t. | 0.2 | 24.02 | 4.80 |
| MAQ-001A | h | Camión grúa- pluma corto | 0.1 | 26.27 | 2.63 |
| MAQ-002A2 | h | Retroexcavadora ruedas hidráulica 71/100 CV | 0.2 | 31.53 | 6.31 |
| MAQ-022 | h | Vibrador hormigón o Regla vibrante | 0.01 | 14.54 | 0.15 |
| MAT4MORTM40 | m³ | Mortero de cemento 1/6 M-40 | 0.1 | 36.87 | 3.69 |
| MAT10LHD2 | ud | Ladrillo hueco doble 25x12x9 | 65 | 0.08 | 5.20 |
| MAT1SUELO-1 | m³ | Suelo seleccionado s/ PG3 incl. tte. a obra | 1.2 | 2.01 | 2.41 |
| MAT1SUELO-4 | m³ | Suelo adecuado s/ PG3 incl. tte. a obra | 0.2 | 1.3 | 0.26 |
| MAT4ACER-01 | kg | Acero B-500s | 1.1 | 1.15 | 1.27 |
| MAT4HOR-005 | l | Líquido de curado | 0.01 | 2.68 | 0.03 |
| MATELE4X6TT | m | Conductor electrico 4 x 6 + TTCu | 4 | 5.2 | 20.80 |
| MATELECFAR3 | ud | Báculo calles/ viales 8m +brazo | 1 | 313.63 | 313.63 |
| MATELEC100L | Ud | Lámp. 100w led (material; 16/10/2020) | 1 | 244 | 244.00 |
| MATP27SA050 | ud | Perno anclaje D=2,0 cm. L=70 cm. | 4 | 1.89 | 7.56 |
| MATP27SA020 | ud | Codo PVC 90º DN=100 mm Tubn. electricidad | 1 | 3.3 | 3.30 |
| MAT4HORHM20A1 | m³ | Hormigón HM-20/B/20/IIa a pie obra | 0.5 | 47.28 | 23.64 |
| MATELECTPICA | ud | Pica de t.t. 200/14,3 Fe+Cu | 1 | 8.67 | 8.67 |
| MATELECT35 | m | Conduc cobre desnudo 35 mm2 | 3 | 2.51 | 7.53 |
| MATELECTT7 | ud | Sold. alumino t. cable/placa/pica | 1 | 1.42 | 1.42 |
| MAT4TAPA2 | ud | Registro de comprobación + tapa | 1 | 11.01 | 11.01 |
| MATELECTTAPA | ud | Puente de prueba-2 | 1 | 3.74 | 3.74 |
| MATELECPM | ud | Pequeño material eléctrico | 1 | 10.69 | 10.69 |
|  |  | Total |  |  | 877.88 |

| Medición | Uds. | Parcial |
|---|---|---|
| AL | 63 | 63.00 |
| Total |  | 63 |

**P5ELEM3X6TT** m Manguera electrica 3 x 6 + TT mm2
500 m × 4.38 (4.64 con costes indirectos) = 2320.00

| Medición | Uds. | Parcial |
|---|---|---|
| Al ext | 500 | 500.00 |
| Total |  | 500 |

**P5ELE160PVCK** Ml Tubo de PVC corrugado de 160 mm
480 Ml × 9.97 (10.57 con costes indirectos) = 5073.60

| Medición | Uds. | Parcial |
|---|---|---|
| AL ext | 480 | 480.00 |
| Total |  | 480 |

##### A1.03.07.02 Alumbrado interior (31/01/2000)
Importe: 61175.84

**P5ELEIL1X61LE** ud Lum. lineal 1x60W.LED Ip65
65 ud × 153.28 (162.48 con costes indirectos) = 10561.20

| Medición | Uds. | Parcial |
|---|---|---|
| AL | 65 | 65.00 |
| Total |  | 65 |

**P5ELEILEMERG** ud Bloque auton. de emergencia 70-583 Lúm
75 ud × 57.11 (60.54 con costes indirectos) = 4540.50

| Medición | Uds. | Parcial |
|---|---|---|
| AL | 75 | 75.00 |
| Total |  | 75 |

**P5ELEI400LED** Ud Luminaria LEDs de 1x400 W IP67 estanca
50 Ud × 642.14 (680.67 con costes indirectos) = 34033.50

| Medición | Uds. | Parcial |
|---|---|---|
| PROC | 50 | 50.00 |
| Total |  | 50 |

**P5ELECCGB1** Ud Centro de mando alumbrado público+protecciones+TT+tramitac.
1 Ud × 1011.45 (1072.14 con costes indirectos) = 1072.14

| Medición | Uds. | Parcial |
|---|---|---|
| CONT | 1 | 1.00 |
| Total |  | 1 |

**P5ELEBAND2** m Bandeja PVC 200x60mm
410 m × 17.26 (18.3 con costes indirectos) = 7503.00

| Medición | Uds. | Parcial |
|---|---|---|
| AL | 410 | 410.00 |
| Total |  | 410 |

**P5ELEBAND3** m Bandeja PVC 100x60mm
300 m × 8.32 (8.82 con costes indirectos) = 2646.00

| Medición | Uds. | Parcial |
|---|---|---|
| AL | 300 | 300.00 |
| Total |  | 300 |

**P5ELE25PVC** m tubo. eléctricidad Polímero term libre de halógenos ríg M25
250 m × 1.41 (1.49 con costes indirectos) = 372.50

| Medición | Uds. | Parcial |
|---|---|---|
| ELECT | 250 | 250.00 |
| Total |  | 250 |

**P5ELE32PVC** m tubo. eléctricidad Polímero term libre de halógenos ríg M32
300 m × 1.41 (1.49 con costes indirectos) = 447.00

| Medición | Uds. | Parcial |
|---|---|---|
| ELECT | 300 | 300.00 |
| Total |  | 300 |

#### A1.03.08 Sistema de control y automatismos (02/06/2004)
Importe: 246869.67

##### A1.03.08.01 Autómatas programables (18/11/2011)
Importe: 160310.16

**P7COMPLC1E** Ud PLC EDAR 1, Pretratamiento (18/11/2011)
1 Ud × 48884 (51817.04 con costes indirectos) = 51817.04
Cuadro autómata centralizador de todos los sistemas, incluidos módulos de entradas y salidas consistentes en 288 ED, 96 SD con relés externos, 48 EA Intensidad/Tensión/Pt100, y 64 SA Intensidad/Tensión 1 puerto serie RS232 configurable, que acepta DF1, DH485 y 1 puerto Ethernet Base- T. Posibilidad de direccionamiento de 4.096 E/S. Incluye programación del autómata, instalado y probado.; conectores para tarjetas analógicas, conector frontal para bloques de entrada/salida con terminales de tornillo, 20 polos.; conectores para tarjetas digitales. Batería para memoria 1 año, y reloj en tiempo real; Cable para alargar bus Rel Relés 24Vcc 1 contacto conmutado, 5A; Panel Operador Panel con pantalla gráfica color STN, táctil , con memoria para pantallas;
Fuente de alimentación: 1,00 Filtro de red de doble etapa, intensidad máxima 5A; 1,00 Fuente de alimentación estabilizada 24Vcc 3A para alimentación PLC y E/S de campo; Armario metálico de 1600x650x400 IP55;1,00 Placa de montaje;1,00 Zócalo 100mm; Módem Comunicaciones: 1,00 RDSmodem Módem de comunicaciones GPRS para enlace con centro de control.
Protecciones eléctricas (del cuadro): 1,00 Protección COMBINADA, magnetotérmico I+N 16A, y diferencial 300mA; poder de corte 6KA según UNE 60947,2;1,00 Ud Protección Magnetotérmica I+N 6A 6kA. Para alimentación electrificación Interna cuadro, y toma de enchufe; 1,00 Ud Protección magnetotérmica específica para Corriente Continua de II 4A 10KA, para protección entrada de alimentación corriente continua a cuadro de control PLC
Cableado:Conexiones de cableado desde PLC a sistemas de control
Protección contra sobretensión Acometida 220Vac (del cuadro): 1,00 Ud Protección basta-media (20KA), disparo a 275Vac, para acometida de tensión, elemento enchufable activo con contacto indicador de fallo, 1,00 Ud Descarga del neutro a tierra para el conjunto VAL-MS, poder de descarga 20KA, tensión de disparo 260Vac, CON INDICACIÓN DE FALLO; 2,00 Base para protección VAL-MS; 2,00 Ud Base fusibles y fusibles de 125Agl;Relé de detección fallo tensión; 1,00 Ud Relés detección fallo tensión, alimentación 220Vac, 1 contacto conmutado 5A. Enchufable sobre base Bornas Seccionables en todas las E/S del PLC. Protección contra sobretensión Salidas Fuente de 24Vcc a campo: Protección contra sobretensión fuente de 24Vcc, con protección fina (700A), salto a 31Vcc, protección individual por cada línea de tarjetas de E/S;Borna fusible seccionable para salidas alimentación a campo; Bornas Fusible seccionable doble piso por tarjeta de E/S, seccionable positivo de la fuente, con piloto de fusión.Pequeño material, montaje, documentación, embalaje y transporte a planta (Canaletas, carril DIN, bornas,...); mano de obra montaje cuadro.
Unidad totalmente instalada, incluido armario.

| Código | Ud | Descripción | Rendimiento | Precio | Importe |
|---|---|---|---|---|---|
| MAO-012 | h | Tecnico en Instalación | 35 | 40 | 1400.00 |
| MATCOMPLCCUAD | Ud | Cuadro metálico 1000x650x400 IP-65 PLC1 +zócalo+p.p. mat | 1 | 313.63 | 313.63 |
| MATCOMPLCELE2 | Ud | Protección tierras PLC | 1 | 45.77 | 45.77 |
| MATCOMPLCELE | Ud | Protecciones eléctricas y sobretensiones PLC1 | 1 | 91.54 | 91.54 |
| MATCOMPLCLE | Ud | Pequeño material y cable instalación PLC | 1 | 33.06 | 33.06 |
| MATCOMPLC1E | Ud | Autómata programable EDAR 1, Pretratamiento (material) | 1 | 39500 | 39500.00 |
| MATPROGPLC1E | Ud | Programación autómata PLC1 EDAR (mano de obra) | 1 | 7500 | 7500.00 |
|  |  | Total |  |  | 48884 |

| Medición | Uds. | Parcial |
|---|---|---|
| PLC 1 | 1 | 1.00 |
| Total |  | 1 |

**P7COMPLC2E** Ud PLC EDAR 2, Decantación y biológico (18/11/2011)
1 Ud × 43584 (46199.04 con costes indirectos) = 46199.04
Cuadro autómata centralizador de todos los sistemas, incluidos módulos de entradas y salidas consistentes en 480 ED, 128SD con relés externos, 80 EA Intensidad/Tensión/Pt100, y 32 SA Intensidad/Tensión 1 puerto serie RS232 configurable, que acepta DF1, DH485 y 1 puerto Ethernet Base- T. Posibilidad de direccionamiento de 4.096 E/S. Incluye programación del autómata, instalado y probado.; conectores para tarjetas analógicas, conector frontal para bloques de entrada/salida con terminales de tornillo, 20 polos.; conectores para tarjetas digitales. Batería para memoria 1 año, y reloj en tiempo real; Cable para alargar bus Rel Relés 24Vcc 1 contacto conmutado, 5A; Panel Operador Panel con pantalla gráfica color STN, táctil , con memoria para pantallas;
Fuente de alimentación: 1,00 Filtro de red de doble etapa, intensidad máxima 5A; 1,00 Fuente de alimentación estabilizada 24Vcc 3A para alimentación PLC y E/S de campo; Armario metálico de 1600x650x400 IP55;1,00 Placa de montaje;1,00 Zócalo 100mm; Módem Comunicaciones: 1,00 RDSmodem Módem de comunicaciones GPRS para enlace con centro de control.
Protecciones eléctricas (del cuadro): 1,00 Protección COMBINADA, magnetotérmico I+N 16A, y diferencial 300mA; poder de corte 6KA según UNE 60947,2;1,00 Ud Protección Magnetotérmica I+N 6A 6kA. Para alimentación electrificación Interna cuadro, y toma de enchufe; 1,00 Ud Protección magnetotérmica específica para Corriente Continua de II 4A 10KA, para protección entrada de alimentación corriente continua a cuadro de control PLC
Cableado:Conexiones de cableado desde PLC a sistemas de control
Protección contra sobretensión Acometida 220Vac (del cuadro): 1,00 Ud Protección basta-media (20KA), disparo a 275Vac, para acometida de tensión, elemento enchufable activo con contacto indicador de fallo, 1,00 Ud Descarga del neutro a tierra para el conjunto VAL-MS, poder de descarga 20KA, tensión de disparo 260Vac, CON INDICACIÓN DE FALLO; 2,00 Base para protección VAL-MS; 2,00 Ud Base fusibles y fusibles de 125Agl;Relé de detección fallo tensión; 1,00 Ud Relés detección fallo tensión, alimentación 220Vac, 1 contacto conmutado 5A. Enchufable sobre base Bornas Seccionables en todas las E/S del PLC. Protección contra sobretensión Salidas Fuente de 24Vcc a campo: Protección contra sobretensión fuente de 24Vcc, con protección fina (700A), salto a 31Vcc, protección individual por cada línea de tarjetas de E/S;Borna fusible seccionable para salidas alimentación a campo; Bornas Fusible seccionable doble piso por tarjeta de E/S, seccionable positivo de la fuente, con piloto de fusión.Pequeño material, montaje, documentación, embalaje y transporte a planta (Canaletas, carril DIN, bornas,...); mano de obra montaje cuadro.
Unidad totalmente instalada, incluido armario.

| Código | Ud | Descripción | Rendimiento | Precio | Importe |
|---|---|---|---|---|---|
| MAO-012 | h | Tecnico en Instalación | 35 | 40 | 1400.00 |
| MATCOMPLCCUAD | Ud | Cuadro metálico 1000x650x400 IP-65 PLC1 +zócalo+p.p. mat | 1 | 313.63 | 313.63 |
| MATCOMPLCELE2 | Ud | Protección tierras PLC | 1 | 45.77 | 45.77 |
| MATCOMPLCELE | Ud | Protecciones eléctricas y sobretensiones PLC1 | 1 | 91.54 | 91.54 |
| MATCOMPLCLE | Ud | Pequeño material y cable instalación PLC | 1 | 33.06 | 33.06 |
| MATCOMPLC2E | Ud | Autómata programable EDAR 2, Biológico (material) | 1 | 35200 | 35200.00 |
| MATPROGPLC2E | Ud | Programación autómata PLC2 EDAR (mano de obra) | 1 | 6500 | 6500.00 |
|  |  | Total |  |  | 43584 |

| Medición | Uds. | Parcial |
|---|---|---|
| PLC 2 | 1 | 1.00 |
| Total |  | 1 |

**P7COMPLC3E** Ud PLC EDAR 3, Tratamiento de fangos (18/11/2011)
1 Ud × 35884 (38037.04 con costes indirectos) = 38037.04
Cuadro autómata centralizador de todos los sistemas, incluidos módulos de entradas y salidas consistentes en 224 ED, 64 SD con relés externos, 80 EA Intensidad/Tensión/Pt100, y 32 SA Intensidad/Tensión 1 puerto serie RS232 configurable, que acepta DF1, DH485 y 1 puerto Ethernet Base- T. Posibilidad de direccionamiento de 4.096 E/S. Incluye programación del autómata, instalado y probado.; conectores para tarjetas analógicas, conector frontal para bloques de entrada/salida con terminales de tornillo, 20 polos.; conectores para tarjetas digitales. Batería para memoria 1 año, y reloj en tiempo real; Cable para alargar bus Rel Relés 24Vcc 1 contacto conmutado, 5A; Panel Operador Panel con pantalla gráfica color STN, táctil , con memoria para pantallas;
Fuente de alimentación: 1,00 Filtro de red de doble etapa, intensidad máxima 5A; 1,00 Fuente de alimentación estabilizada 24Vcc 3A para alimentación PLC y E/S de campo; Armario metálico de 1600x650x400 IP55;1,00 Placa de montaje;1,00 Zócalo 100mm; Módem Comunicaciones: 1,00 RDSmodem Módem de comunicaciones GPRS para enlace con centro de control.
Protecciones eléctricas (del cuadro): 1,00 Protección COMBINADA, magnetotérmico I+N 16A, y diferencial 300mA; poder de corte 6KA según UNE 60947,2;1,00 Ud Protección Magnetotérmica I+N 6A 6kA. Para alimentación electrificación Interna cuadro, y toma de enchufe; 1,00 Ud Protección magnetotérmica específica para Corriente Continua de II 4A 10KA, para protección entrada de alimentación corriente continua a cuadro de control PLC
Cableado:Conexiones de cableado desde PLC a sistemas de control
Protección contra sobretensión Acometida 220Vac (del cuadro): 1,00 Ud Protección basta-media (20KA), disparo a 275Vac, para acometida de tensión, elemento enchufable activo con contacto indicador de fallo, 1,00 Ud Descarga del neutro a tierra para el conjunto VAL-MS, poder de descarga 20KA, tensión de disparo 260Vac, CON INDICACIÓN DE FALLO; 2,00 Base para protección VAL-MS; 2,00 Ud Base fusibles y fusibles de 125Agl;Relé de detección fallo tensión; 1,00 Ud Relés detección fallo tensión, alimentación 220Vac, 1 contacto conmutado 5A. Enchufable sobre base Bornas Seccionables en todas las E/S del PLC. Protección contra sobretensión Salidas Fuente de 24Vcc a campo: Protección contra sobretensión fuente de 24Vcc, con protección fina (700A), salto a 31Vcc, protección individual por cada línea de tarjetas de E/S;Borna fusible seccionable para salidas alimentación a campo; Bornas Fusible seccionable doble piso por tarjeta de E/S, seccionable positivo de la fuente, con piloto de fusión.Pequeño material, montaje, documentación, embalaje y transporte a planta (Canaletas, carril DIN, bornas,...); mano de obra montaje cuadro.
Unidad totalmente instalada, incluido armario.

| Código | Ud | Descripción | Rendimiento | Precio | Importe |
|---|---|---|---|---|---|
| MAO-012 | h | Tecnico en Instalación | 35 | 40 | 1400.00 |
| MATCOMPLCCUAD | Ud | Cuadro metálico 1000x650x400 IP-65 PLC1 +zócalo+p.p. mat | 1 | 313.63 | 313.63 |
| MATCOMPLCELE2 | Ud | Protección tierras PLC | 1 | 45.77 | 45.77 |
| MATCOMPLCELE | Ud | Protecciones eléctricas y sobretensiones PLC1 | 1 | 91.54 | 91.54 |
| MATCOMPLCLE | Ud | Pequeño material y cable instalación PLC | 1 | 33.06 | 33.06 |
| MATCOMPLC3E | Ud | Autómata programable EDAR 3, Fangos (material) | 1 | 27500 | 27500.00 |
| MATPROGPLC3E | Ud | Programación autómata PLC3 EDAR (mano de obra) | 1 | 6500 | 6500.00 |
|  |  | Total |  |  | 35884 |

| Medición | Uds. | Parcial |
|---|---|---|
| PLC 3 | 1 | 1.00 |
| Total |  | 1 |

**P7COMPLC4E** Ud PLC EDAR4, Tratamiento terciario (18/11/2011)
1 Ud × 22884 (24257.04 con costes indirectos) = 24257.04
Cuadro autómata centralizador de todos los sistemas, incluidos módulos de entradas y salidas consistentes en 128 ED, 32 SD con relés externos, 32 EA Intensidad/Tensión/Pt100, y 16 SA Intensidad/Tensión 1 puerto serie RS232 configurable, que acepta DF1, DH485 y 1 puerto Ethernet Base- T. Posibilidad de direccionamiento de 4.096 E/S. Incluye programación del autómata, instalado y probado.; conectores para tarjetas analógicas, conector frontal para bloques de entrada/salida con terminales de tornillo, 20 polos.; conectores para tarjetas digitales. Batería para memoria 1 año, y reloj en tiempo real; Cable para alargar bus Rel Relés 24Vcc 1 contacto conmutado, 5A; Panel Operador Panel con pantalla gráfica color STN, táctil , con memoria para pantallas;
Fuente de alimentación: 1,00 Filtro de red de doble etapa, intensidad máxima 5A; 1,00 Fuente de alimentación estabilizada 24Vcc 3A para alimentación PLC y E/S de campo; Armario metálico de 1600x650x400 IP55;1,00 Placa de montaje;1,00 Zócalo 100mm; Módem Comunicaciones: 1,00 RDSmodem Módem de comunicaciones GPRS para enlace con centro de control.
Protecciones eléctricas (del cuadro): 1,00 Protección COMBINADA, magnetotérmico I+N 16A, y diferencial 300mA; poder de corte 6KA según UNE 60947,2;1,00 Ud Protección Magnetotérmica I+N 6A 6kA. Para alimentación electrificación Interna cuadro, y toma de enchufe; 1,00 Ud Protección magnetotérmica específica para Corriente Continua de II 4A 10KA, para protección entrada de alimentación corriente continua a cuadro de control PLC
Cableado:Conexiones de cableado desde PLC a sistemas de control
Protección contra sobretensión Acometida 220Vac (del cuadro): 1,00 Ud Protección basta-media (20KA), disparo a 275Vac, para acometida de tensión, elemento enchufable activo con contacto indicador de fallo, 1,00 Ud Descarga del neutro a tierra para el conjunto VAL-MS, poder de descarga 20KA, tensión de disparo 260Vac, CON INDICACIÓN DE FALLO; 2,00 Base para protección VAL-MS; 2,00 Ud Base fusibles y fusibles de 125Agl;Relé de detección fallo tensión; 1,00 Ud Relés detección fallo tensión, alimentación 220Vac, 1 contacto conmutado 5A. Enchufable sobre base Bornas Seccionables en todas las E/S del PLC. Protección contra sobretensión Salidas Fuente de 24Vcc a campo: Protección contra sobretensión fuente de 24Vcc, con protección fina (700A), salto a 31Vcc, protección individual por cada línea de tarjetas de E/S;Borna fusible seccionable para salidas alimentación a campo; Bornas Fusible seccionable doble piso por tarjeta de E/S, seccionable positivo de la fuente, con piloto de fusión.Pequeño material, montaje, documentación, embalaje y transporte a planta (Canaletas, carril DIN, bornas,...); mano de obra montaje cuadro.
Unidad totalmente instalada, incluido armario.

| Código | Ud | Descripción | Rendimiento | Precio | Importe |
|---|---|---|---|---|---|
| MAO-012 | h | Tecnico en Instalación | 35 | 40 | 1400.00 |
| MATCOMPLCCUAD | Ud | Cuadro metálico 1000x650x400 IP-65 PLC1 +zócalo+p.p. mat | 1 | 313.63 | 313.63 |
| MATCOMPLCELE2 | Ud | Protección tierras PLC | 1 | 45.77 | 45.77 |
| MATCOMPLCELE | Ud | Protecciones eléctricas y sobretensiones PLC1 | 1 | 91.54 | 91.54 |
| MATCOMPLCLE | Ud | Pequeño material y cable instalación PLC | 1 | 33.06 | 33.06 |
| MATCOMPLC4E | Ud | Autómata programable EDAR 3, Terciario (material) | 1 | 17500 | 17500.00 |
| MATPROGPLC4E | Ud | Programación autómata PLC4 EDAR (mano de obra) | 1 | 3500 | 3500.00 |
|  |  | Total |  |  | 22884 |

| Medición | Uds. | Parcial |
|---|---|---|
| PLC 4 | 1 | 1.00 |
| Total |  | 1 |

##### A1.03.08.02 Equipamiento y software (02/06/2004)
Importe: 86559.51

**EETUB014** ml Tubo rígido de PVC Ø110 mm (12/05/2020)
540 ml × 8.91 (9.44 con costes indirectos) = 5097.60
Tubo rígido de PVC, grado de protección 7 según UNE, de 110 mm de diámetro, incluso cinta señalizadora.

| Código | Ud | Descripción | Rendimiento | Precio | Importe |
|---|---|---|---|---|---|
| $EETUB015 | Ud | Tubo rígido PVC Ø110 mm | 1 | 8.57 | 8.57 |
| %MONTK6 | h | Transporte y Montaje | 4 % | 8.57 | 0.34 |
|  |  | Total |  |  | 8.91 |

| Medición | Uds. | Parcial |
|---|---|---|
| Fibra óptica | 540 | 540.00 |
| Total |  | 540 |

**EEAUT60** ml Ordenador tipo Workstation de primera marca con procesador Intel (19/05/2017)
1 ml × 2350.04 (2491.04 con costes indirectos) = 2491.04
Ordenador tipo Workstation de primera marca con procesador Intel Xeon a 2,8GHz, 1GB RAM, 80GB HD EIDE 7.200rpm, unidad de back-up DVD-RW, Ethernet 10/100, garantía 3 años, monitor 19" LCD TFT. Incluso módem GSM para envío de mensajes cortos a móviles de mantenimiento. Incluso carga de sistema operativo y programas, y prueba de funcionamiento correcto durante 48 horas. El PC estará situado en la sala de control.

| Código | Ud | Descripción | Rendimiento | Precio | Importe |
|---|---|---|---|---|---|
| $EEAUT60 | Ud | Ordenador workstation (material; 19/05/2017) | 1 | 2303.96 | 2303.96 |
| %PRUEBK2 | tS | Puesta en Marcha y Pruebas Funcionamiento | 2 % | 2303.96 | 46.08 |
|  |  | Total |  |  | 2350.04 |

| Medición | Uds. | Parcial |
|---|---|---|
| Control | 1 | 1.00 |
| Total |  | 1 |

**EEAUT61** ud Licencia software SCADA, RUN TIME (Cliente+Servidor para 1.000E/ (19/05/2017)
1 ud × 8165 (8654.9 con costes indirectos) = 8654.90
Licencia software SCADA, RUN TIME (Cliente+Servidor para 1.000E/S) y herramienta de desarrollo, todo en la misma máquina. Licencia Software OFFICE PROFESIONAL.
Licencia de software de programación de PLCs Premium Unitycpu y Servidor para estos PLCs.
La programación será accesible para el operador

| Código | Ud | Descripción | Rendimiento | Precio | Importe |
|---|---|---|---|---|---|
| $EEAUT61 | Ud | Licencia software SCADA (material) | 1 | 7100 | 7100.00 |
| %PRUEB15 | h | Puesta en funcionamiento y pruebas (19/05/2017) | 15 % | 7100.00 | 1065.00 |
|  |  | Total |  |  | 8165 |

| Medición | Uds. | Parcial |
|---|---|---|
| Control | 1 | 1.00 |
| Total |  | 1 |

**EEAUT62** ud Sistema de Alimentación Ininterrumpido de 2.000 VA (19/05/2017)
1 ud × 958.58 (1016.09 con costes indirectos) = 1016.09
Sistema de Alimentación Ininterrumpido de 2.000 VA con 60 min de autonomía
Según EC03

| Código | Ud | Descripción | Rendimiento | Precio | Importe |
|---|---|---|---|---|---|
| $EEAUT62 | Ud | Sistema de alikentación ininterrumpida 2000VA (material; 19/05/2017) | 1 | 903.64 | 903.640 |
| %MONTK6 | h | Transporte y Montaje | 4 % | 903.640 | 36.146 |
| %PRUEBK2 | tS | Puesta en Marcha y Pruebas Funcionamiento | 2 % | 939.786 | 18.796 |
|  |  | Total |  |  | 958.58 |

| Medición | Uds. | Parcial |
|---|---|---|
| PC Control | 1 | 1.00 |
| Total |  | 1 |

**EEAUT63** ud Impresora de inyección tinta color A3 con servidor de impresión (19/05/2017)
1 ud × 376.33 (398.91 con costes indirectos) = 398.91
Impresora de inyección tinta color A3 con servidor de impresión para red Ethernet

| Código | Ud | Descripción | Rendimiento | Precio | Importe |
|---|---|---|---|---|---|
| $EEAUT63 | Ud | Impresora color A3 (material; 19/05/2017) | 1 | 354.76 | 354.76 |
| %MONTK6 | h | Transporte y Montaje | 4 % | 354.76 | 14.19 |
| %PRUEBK2 | tS | Puesta en Marcha y Pruebas Funcionamiento | 2 % | 368.95 | 7.38 |
|  |  | Total |  |  | 376.33 |

| Medición | Uds. | Parcial |
|---|---|---|
| Control | 1 | 1.00 |
| Total |  | 1 |

**EEAUT64** ud Impresora láser COLOR de 600x600ppp conexión a red Ethernet 10/1 (19/05/2017)
1 ud × 686.84 (728.05 con costes indirectos) = 728.05
Impresora láser COLOR de 600x600ppp conexión a red Ethernet 10/100BaseTx, y servidor de impresión incluido (32MB RAM).

| Código | Ud | Descripción | Rendimiento | Precio | Importe |
|---|---|---|---|---|---|
| $EEAUT64 | Ud | Impresora laser color (material; 19/05/2017) | 1 | 647.47 | 647.47 |
| %MONTK6 | h | Transporte y Montaje | 4 % | 647.47 | 25.90 |
| %PRUEBK2 | tS | Puesta en Marcha y Pruebas Funcionamiento | 2 % | 673.37 | 13.47 |
|  |  | Total |  |  | 686.84 |

| Medición | Uds. | Parcial |
|---|---|---|
| Control | 1 | 1.00 |
| Total |  | 1 |

**EEAUT65.2** ud Ingeniería y generación de los programas de control y supervisió
1 ud × 42500 (45050 con costes indirectos) = 45050.00
Ingeniería y generación de los programas de control y supervisión, así como la puesta en marcha, la documentación, y la formación para instalar los autómatas de la planta.
- Ingeniería de Control (Programación de los PLCs)
- Ingeniería de Supervisión (programación PC supervisión)
- Programación accesible para el operador
- Cableado de conexión
- Pruebas FAT
- Documentación y software original de los programas para su recarga en caso de necesidad
- Puesta en marcha de la instalación (6 semanas)
- Curso de formación

| Código | Ud | Descripción | Rendimiento | Precio | Importe |
|---|---|---|---|---|---|
| $EEAUT65.2 | Ud | Ingeniería y generación programas de control (material) | 1 | 42500 | 42500.00 |
|  |  | Total |  |  | 42500 |

| Medición | Uds. | Parcial |
|---|---|---|
| Control | 1 | 1.00 |
| Total |  | 1 |

**P7COMCABL1** m Cable de fibra óptica de cuatro fibras 62,5/125, para montaje de
640 m × 14.2 (15.05 con costes indirectos) = 9632.00

| Medición | Uds. | Parcial |
|---|---|---|
| EDAR | 640 | 640.00 |
| Total |  | 640 |

**P5COMCBL005** m Cable comunicaciones RS485 multipar
400 m × 5.66 (6 con costes indirectos) = 2400.00

| Medición | Uds. | Largo | Parcial |
|---|---|---|---|
|  | 4 | 100 | 400.00 |
| Total |  |  | 400 |

**P5COMCBL007** m Cable comunicaciones RJ45
200 m × 4.76 (5.05 con costes indirectos) = 1010.00

**P5COMCBL006** m Cable profibus
450 m × 7.14 (7.57 con costes indirectos) = 3406.50

**P7COMSCADA2** Ud Convertidores Ethernet a FO multimodo para carril DIN,
4 Ud × 446.35 (473.13 con costes indirectos) = 1892.52

| Medición | Uds. | Parcial |
|---|---|---|
| EDAR | 4 | 4.00 |
| Total |  | 4 |

**P7COMSCADA3** Ud Switch industrial Fast Ethernet 10/100 Mbps, con gestión comunic
2 Ud × 2255.61 (2390.95 con costes indirectos) = 4781.90

| Medición | Uds. | Parcial |
|---|---|---|
| EDAR | 2 | 2.00 |
| Total |  | 2 |

#### A1.03.09 Red de tierras (31/01/2000)
Importe: 35869.55

**P5ELETT1** ud Toma tierra alumbrado público con placa en arq.
63 ud × 61.32 (65 con costes indirectos) = 4095.00

| Medición | Uds. | Parcial |
|---|---|---|
| al ext | 63 | 63.00 |
| Total |  | 63 |

**P5ELETT2** ud Toma de tierra independiente con pica 200/14.3 Fe+Cu+arq. visita
60 ud × 87.83 (93.1 con costes indirectos) = 5586.00

| Medición | Uds. | Parcial |
|---|---|---|
| TT | 60 | 60.00 |
| Total |  | 60 |

**P5ELETT7** ud Soldadura aluminotérmica
150 ud × 8.43 (8.94 con costes indirectos) = 1341.00

| Medición | Uds. | Parcial |
|---|---|---|
| TT | 150 | 150.00 |
| Total |  | 150 |

**P5ELETT10** ud Arq. polipropileno con tapa registrable
5 ud × 65.99 (69.95 con costes indirectos) = 349.75

| Medición | Uds. | Parcial |
|---|---|---|
| TT | 5 | 5.00 |
| Total |  | 5 |

**P5ELETT8** ud Conexión red tierras estructura metálica
32 ud × 150.19 (159.2 con costes indirectos) = 5094.40

| Medición | Uds. | Parcial |
|---|---|---|
| TT | 32 | 32.00 |
| Total |  | 32 |

**P5ELETT9** ud Conexión red tierras estructura de hormigón
40 ud × 175.27 (185.79 con costes indirectos) = 7431.60

| Medición | Uds. | Parcial |
|---|---|---|
| TT | 40 | 40.00 |
| Total |  | 40 |

**P5ELEPRAAYOS** Ud Pararrayos ionizante - seguidor de campo tipo S/300 R=150
2 Ud × 1361.93 (1443.65 con costes indirectos) = 2887.30

| Medición | Uds. | Parcial |
|---|---|---|
| EDAR | 2 | 2.00 |
| Total |  | 2 |

**P5ELETT4A** m Cab. cobre des. 1x35 mm2 grap. muro
400 m × 6.14 (6.51 con costes indirectos) = 2604.00

| Medición | Uds. | Parcial |
|---|---|---|
| TT | 400 | 400.00 |
| Total |  | 400 |

**P5ELETT4B** m Cab. cobre des. 1x50 mm2 grap. muro
650 m × 9.41 (9.97 con costes indirectos) = 6480.50

| Medición | Uds. | Parcial |
|---|---|---|
| EDAR | 650 | 650.00 |
| Total |  | 650 |

#### A1.03.10 CCTV (20/06/2017)
Importe: 8296.68

**CAM.TUB** Ud Cámara tubular (20/06/2017)
16 Ud × 154.94 (164.24 con costes indirectos) = 2627.84

| Código | Ud | Descripción | Rendimiento | Precio | Importe |
|---|---|---|---|---|---|
| $CAMTUB01 | Ud | Cámara tubular (material; 20/06/2017) | 1 | 146.06 | 146.06 |
| %MONTK6 | h | Transporte y Montaje | 4 % | 146.06 | 5.84 |
| %PRUEBK2 | tS | Puesta en Marcha y Pruebas Funcionamiento | 2 % | 151.90 | 3.04 |
|  |  | Total |  |  | 154.94 |

| Medición | Uds. | Parcial |
|---|---|---|
| CCTV EDAR | 16 | 16.00 |
| Total |  | 16 |

**CAM.DOM** Ud Cámara domo (20/06/2017)
13 Ud × 96.01 (101.77 con costes indirectos) = 1323.01
Camara Domo AHD 720P FULL HD,Sensor CMOS 1/4?, 1,3 Megapíxeles,720p, DNR,Antiniebla,Detección de movimiento,Zonas de enmascaramiento,HLC,BLC,Día / Noche real,Salida BNC PAL / NTSC seleccionable,36 unidades de LEDs con alcance 30-35 metros, Nivel de protección IP66.
Especificaciones técnicas
LENTE: 2.8 a 12 mm
SENSOR: CMOS 1/4? 1.3 Megapíxeles
SENSIBILIDAD: 0 Lux IR ON
RESOLUCIÓN: 720p a 25fps
ALIMENTACIÓN: 12 V DC
TEMPERATURA DE USO: -20ºC a +50ºC
HUMEDAD RELATIVA: 10% - 90%
NUMERO DE LEDS: 36 unidades
DISTANCIA: 30-35 metros
BALANCE DE BLANCOS AUTOMÁTICO
CONTROL DE GANANCIA AUTOMÁTICO
DNR: 3D
OSD: Sí
OSD: Sí
DNR: 3D
WDR: Sí
Según EC4.2

| Código | Ud | Descripción | Rendimiento | Precio | Importe |
|---|---|---|---|---|---|
| $CAM.DOM | Ud | Cámara domo (material; 20/06/2017) | 1 | 90.51 | 90.51 |
| %MONTK6 | h | Transporte y Montaje | 4 % | 90.51 | 3.62 |
| %PRUEBK2 | tS | Puesta en Marcha y Pruebas Funcionamiento | 2 % | 94.13 | 1.88 |
|  |  | Total |  |  | 96.01 |

| Medición | Uds. | Parcial |
|---|---|---|
| CCTV EDAR | 13 | 13.00 |
| Total |  | 13 |

**GRAB3** Ud Grabador digital 36 cámaras (20/06/2017)
1 Ud × 1074.15 (1138.6 con costes indirectos) = 1138.60
Grabador digital con soporte de hasta 36 cámaras. Soporta monitorización remota a tiempo real desde dispositivo móvil o navegador web. Algoritmo de compresión H.264 High Profile Visualization.
Detección inteligente: detección de movimiento, vídeo cegado y pérdida de vídeo .Configuración inteligente de cámara: zonas de enmascaramiento, bloqueo de cámara, ajustes de color y reproducción de títulos.
Muestra en pantalla el tipo de alarma: zumbador, presets PTZ, envío a email & FTP .Gestión inteligente de disco duro: hibernación en caso de que no haya uso, alarma de disco duro faltante, función RAID. Potente software de red: Servidor web instalado, cliente multi-DVR, SMS de acceso a red para monitorización remota en vivo, grabación, reproducción, configuración, estado del sistema, eventos de acceso, función e-mail & FTP.Soporta DHCP / PPPOE / FTP / DNS / DDNS / NTP / Alarma email / Gestión correcta IP / Búsqueda IP / funciones de control de alarmas por red / Soporta cliente web / cliente stand-alone y SDKCon sistema de sonido para proteger el circuito, triple sistema WATCHDOG
Especificaciones técnicas.
ALIMENTACIÓN: 12 V DC
CONSUMO: 20 W
DISCO DURO: 1TB (ampliable a 4 TB)
DIMENSIONES: 44 x 34.5 x 6 cm
TEMPERATURA DE USO: 0ºC a +55ºC
COMPRESIÓN: H.264 High Profile
AUDIO: 1 entrada / 1 salida
ALARMA: 32 entradas / 84 salidas
WIFI: Soportado
PROTOCOLOS: DHCP / PPPOE / FTP / DNS / DDNS / NTP
USB: 2
Según EC05

| Código | Ud | Descripción | Rendimiento | Precio | Importe |
|---|---|---|---|---|---|
| $GRAB3 | Ud | Grabador digital 36 cámaras (material; 20/06/2017) | 1 | 1012.59 | 1012.59 |
| %MONTK6 | h | Transporte y Montaje | 4 % | 1012.59 | 40.50 |
| %PRUEBK2 | tS | Puesta en Marcha y Pruebas Funcionamiento | 2 % | 1053.09 | 21.06 |
|  |  | Total |  |  | 1074.15 |

| Medición | Uds. | Parcial |
|---|---|---|
| CCTV | 1 | 1.00 |
| Total |  | 1 |

**SAI.2000** Ud Sistema de alimentación initerrumpida 2000 VA (20/06/2017)
1 Ud × 418.25 (443.35 con costes indirectos) = 443.35
Sistema de alimentacion ininterrumpida de 2000 VA / 1200 W, OFF Line, Autorreinicio al volver la corriente, Tiempo de respuesta 2-6 ms, Proteccion de sobrecarga, descarga y sobretension, Panel con display digital, Estabilizacion nivel de salida.
Según EC03

| Código | Ud | Descripción | Rendimiento | Precio | Importe |
|---|---|---|---|---|---|
| $SAI.2000 | Ud | Sistema de alimentación ininterrumpida 2000 VA (material; 20/06/2017) | 1 | 394.28 | 394.28 |
| %MONTK6 | h | Transporte y Montaje | 4 % | 394.28 | 15.77 |
| %PRUEBK2 | tS | Puesta en Marcha y Pruebas Funcionamiento | 2 % | 410.05 | 8.20 |
|  |  | Total |  |  | 418.25 |

| Medición | Uds. | Parcial |
|---|---|---|
| CCTV | 1 | 1.00 |
| Total |  | 1 |

**SIS.CAB** Ud Sistema de cableado (08/08/2018)
1 Ud × 772.82 (819.19 con costes indirectos) = 819.19
Sistema de cableado del circuito cerrado de TV.
Incluye conexiones, convertidores de señal y cabreado en itinerancia

| Código | Ud | Descripción | Rendimiento | Precio | Importe |
|---|---|---|---|---|---|
| $SIS.CAB | Ud | Sistema de cableado (material; 08/08/2018) | 1 | 728.53 | 728.53 |
| %MONTK6 | h | Transporte y Montaje | 4 % | 728.53 | 29.14 |
| %PRUEBK2 | tS | Puesta en Marcha y Pruebas Funcionamiento | 2 % | 757.67 | 15.15 |
|  |  | Total |  |  | 772.82 |

| Medición | Uds. | Parcial |
|---|---|---|
| cableado CCTV | 1 | 1.00 |
| Total |  | 1 |

**SOFT.02** Ud Software de control (20/06/2017)
1 Ud × 1425.88 (1511.43 con costes indirectos) = 1511.43
Software de gestión y control del circuito de videovigilancia.

| Código | Ud | Descripción | Rendimiento | Precio | Importe |
|---|---|---|---|---|---|
| $SOFT.02 | Ud | Software de control (material; 20/06/2017) | 1 | 1344.15 | 1344.15 |
| %MONTK6 | h | Transporte y Montaje | 4 % | 1344.15 | 53.77 |
| %PRUEBK2 | tS | Puesta en Marcha y Pruebas Funcionamiento | 2 % | 1397.92 | 27.96 |
|  |  | Total |  |  | 1425.88 |

| Medición | Uds. | Parcial |
|---|---|---|
| CCTV | 1 | 1.00 |
| Total |  | 1 |

**EDOPAA01** ud Portero automático de acceso (08/08/2018)
1 ud × 408.74 (433.26 con costes indirectos) = 433.26
Portero automático con placa de calle para videollamada. Para comunicación con Sala de Control.
Incluye parte proporcional de canalización, cableado, alimentador y accesorios necesarios, totalmente instalado.

| Código | Ud | Descripción | Rendimiento | Precio | Importe |
|---|---|---|---|---|---|
| $EDOPAUCON | ud | Portero automatico (material; 08/08/2018) | 1 | 385.32 | 385.32 |
| %MONTK6 | h | Transporte y Montaje | 4 % | 385.32 | 15.41 |
| %PRUEBK2 | tS | Puesta en Marcha y Pruebas Funcionamiento | 2 % | 400.73 | 8.01 |
|  |  | Total |  |  | 408.74 |

Relación comercial: 000, 361.1, 001, 002, 004, 005

| Medición | Uds. | Parcial |
|---|---|---|
| Control acceso | 1 | 1.00 |
| Total |  | 1 |

#### A1.03.11 Instalación solar fotovoltáica (Edif. control) (19/05/2017)
Importe: 17350.19

**ISOLAC.50** Ud Inversor 50 kW (19/05/2017)
1 Ud × 1339.01 (1419.35 con costes indirectos) = 1419.35
Inversor para instalación solar fotovoltaica de autoconsumo.
Inyección trifásica
Marca: KAGO o similar
Modelo: Blueint 50.0 TL3 Basic
Rango de tensión de operación: 200 - 1000 Voltios
Potencia máxima de trabajo: 50 kW
Distorsión armónca: <5%
Factor de potencia: >99%
Incluye integrador de corriende contonia-alterna
Según EE27

| Código | Ud | Descripción | Rendimiento | Precio | Importe |
|---|---|---|---|---|---|
| $ISOLAR.50 | Ud | Inversor 50 kW (material; 20/06/2017) | 1 | 1058.5 | 1058.50 |
| %MONT15 | % | Montaje y pruebas 15% | 15 % | 1058.50 | 158.78 |
| %PRUEB10 | h | Puesta en funcionamiento y pruebas | 10 % | 1217.28 | 121.73 |
|  |  | Total |  |  | 1339.01 |

| Medición | Uds. | Parcial |
|---|---|---|
| Ed Control | 1 | 1.00 |
| Total |  | 1 |

**ISOLPL.280** Ud Módulo FV Trina Solar 265 W (19/05/2017)
49 Ud × 198.51 (210.42 con costes indirectos) = 10310.58
Módulo solar fotovoltaico de 60 células policristalino.
Trina SOLAR 265 Wp Policristalino o equivalente.
Potencia de salida por módulo: 265 W
Dimensiones célula: 157 x 157 mm
Dimensiones módulo: 1650 x 992 x 35 mm
Peso: 18.6 kg
Según EE26

| Código | Ud | Descripción | Rendimiento | Precio | Importe |
|---|---|---|---|---|---|
| $ISOLPL.280 | Ud | Módulo FV Trina 265 W (material; 20/06/2017) | 1 | 156.92 | 156.92 |
| %MONT15 | % | Montaje y pruebas 15% | 15 % | 156.92 | 23.54 |
| %PRUEB10 | h | Puesta en funcionamiento y pruebas | 10 % | 180.46 | 18.05 |
|  |  | Total |  |  | 198.51 |

| Medición | Uds. | Parcial |
|---|---|---|
| Ed Control | 49 | 49.00 |
| Total |  | 49 |

**ISOLBA.30** Ud Bastidor aluminio 5 módulos inclinación 30º (19/05/2017)
10 Ud × 263.03 (278.81 con costes indirectos) = 2788.10
Bastidor de aluminio anodizado con cubierta plana para 5 módulos.
Instalación fija anclada al suelo
Inclinación: 30º

| Código | Ud | Descripción | Rendimiento | Precio | Importe |
|---|---|---|---|---|---|
| $ISOLBA.30 | Ud | Bastidor aluminio 5 módulos, 30º inclinación (material; 20/06/2017) | 1 | 228.72 | 228.72 |
| %MONT15 | % | Montaje y pruebas 15% | 15 % | 228.72 | 34.31 |
|  |  | Total |  |  | 263.03 |

| Medición | Uds. | Parcial |
|---|---|---|
| Ed Control | 10 | 10.00 |
| Total |  | 10 |

**ISO.CU** Ud Cuadro de distribución en BT (19/05/2017)
1 Ud × 2671.85 (2832.16 con costes indirectos) = 2832.16
Cuadro de Distribución, Transporte, Protección y Medida en BT.
Para conexión a la entrada del CCM
Instalado en el interior de armario fijo IP66
Incluye protección magnetotérmica para su conexión a la red y descargadores de sobretensión

| Código | Ud | Descripción | Rendimiento | Precio | Importe |
|---|---|---|---|---|---|
| $ISO.CU | Ud | Cuadro de distribución BT (material; 20/06/2017) | 1 | 2112.13 | 2112.13 |
| %MONT15 | % | Montaje y pruebas 15% | 15 % | 2112.13 | 316.82 |
| %PRUEB10 | h | Puesta en funcionamiento y pruebas | 10 % | 2428.95 | 242.90 |
|  |  | Total |  |  | 2671.85 |

| Medición | Uds. | Parcial |
|---|---|---|
| Inst solar | 1 | 1.00 |
| Total |  | 1 |

## A3 GESTION AMBIENTAL Y ARQUEOLÓGICA (15/02/2000)
Importe: 337549.42

### A3.1. GEST.AMB & ARQUEOLOG. AGRUP. VERTIDOS (15/02/2000)
Importe: 246406.01

#### A3.1.1 MEDIDAS PROTECTORAS, CORRECTORAS (28/01/2002)
Importe: 27797.51

##### A3.1.1.1 ATMÓSFERA (14/02/2008)
Importe: 13541.93

**P-101AMB-MP01** mes Protección atmosférica antipolvo+barredora agrup vert (14/02/2008)
20.88 mes × 611.85 (648.56 con costes indirectos) = 13541.93
Protección atmosférica antipolvo mediante el riego de caminos y accesos con cuba de agua y limpieza mediante barredora con presencia permanente en obra de agrupación de vertidos y EBARs

| Código | Ud | Descripción | Rendimiento | Precio | Importe |
|---|---|---|---|---|---|
| MAO-007 | h | Peón general | 6 | 16.6 | 99.60 |
| MAQ-021A | h | Barredora remolcada c/motor auxiliar | 15 | 7.88 | 118.20 |
| MAQ-005A2 | h | Camión cisterna 5-8.000 l. | 15 | 26.27 | 394.05 |
|  |  | Total |  |  | 611.85 |

| Medición | Uds. | Largo | Parcial |
|---|---|---|---|
| Total obra meses secos 7/12 | 0.58 | 36 | 20.88 |
| Total |  |  | 20.88 |

##### A3.1.1.2 SUELO (17/04/2002)
Importe: 4565.5

**P-101AMB-MP03** m Jalonamiento de protección malla (17/04/2002)
1737.5 m × 1.55 (1.64 con costes indirectos) = 2849.50
Jalonamiento de protección formado por barras de acero corrugado de 2m clavadas al terreno cada 3m, y unidas por malla de balizamiento plástica, con posterior reutilización en obra. 4 usos, incluido montaje y desmontaje

| Código | Ud | Descripción | Rendimiento | Precio | Importe |
|---|---|---|---|---|---|
| MAO-007 | h | Peón general | 0.02 | 16.6 | 0.33 |
| MAT8JALON-01 | ud | Barra acero jalonamiento (material; 17/04/2002) | 0.333 | 0.22 | 0.07 |
| MAT8JALON-02 | m | Cinta plástica balizamiento (material; 23/03/2017) | 1.1 | 0.19 | 0.21 |
| MAT8JALON-03 | m | Malla plástica balizamiento (material; 24/03/2017) | 1 | 0.94 | 0.94 |
|  |  | Total |  |  | 1.55 |

| Medición | Uds. | Largo | Ancho | Parcial |
|---|---|---|---|---|
| trazado de las conducciones | 13500 | 0.25 | 0.5 | 1687.50 |
| La mitad del recorrido en cinta y la mitad en malla suponiendo |  |  |  |  |
| que se reutiliza el 75% de la longitud |  |  |  |  |
| 4 estaciones de bombeo nuevas | 400 | 0.25 | 0.5 | 50.00 |
| Total |  |  |  | 1737.5 |

**P-101AMB-MP09** m Jalonamiento de protección cinta (17/04/2002)
3575 m × 0.45 (0.48 con costes indirectos) = 1716.00
Jalonamiento de protección formado por barras de acero corrugado de 2m clavadas al terreno cada 3m, y unidas por una cinta de balizamiento plástica bicolor. Con reutilización en campo hasta 4 usos.

| Código | Ud | Descripción | Rendimiento | Precio | Importe |
|---|---|---|---|---|---|
| MAO-007 | h | Peón general | 0.01 | 16.6 | 0.17 |
| MAT8JALON-01 | ud | Barra acero jalonamiento | 0.333 | 0.22 | 0.07 |
| MAT8JALON-02 | m | Cinta plástica balizamiento | 1.1 | 0.19 | 0.21 |
|  |  | Total |  |  | 0.45 |

| Medición | Uds. | Largo | Ancho | Parcial |
|---|---|---|---|---|
| trazado de las conducciones | 13500 | 0.5 | 0.5 | 3375.00 |
| 4 estaciones de bombeo nuevas | 400 |  | 0.5 | 200.00 |
| Nota considera que el lado de acopio de TV no necesita |  |  |  |  |
| Total |  |  |  | 3575 |

##### A3.1.1.3 HIDROLOGIA (28/01/2002)
Importe: 3095.6

**P-101AMB-MP05** m Barrera de retención sedimentos (28/01/2002)
80 m × 4.49 (4.76 con costes indirectos) = 380.80
Barrera de retención de sedimentos formada por pacas de paja de cereal fijadas al terreno mediante estacas.

| Código | Ud | Descripción | Rendimiento | Precio | Importe |
|---|---|---|---|---|---|
| MAO-002 | h | Encargado general | 0.02 | 20.46 | 0.41 |
| MAO-007 | h | Peón general | 0.1 | 16.6 | 1.66 |
| MAQ-002A2 | h | Retroexcavadora ruedas hidráulica 71/100 CV | 0.002 | 31.53 | 0.06 |
| MAT8BAR01 | ud | Paca de paja cereal 100x60x40 cm (material; 17/04/2002) | 3 | 0.44 | 1.32 |
| MAT8BAR02 | ud | Estaca madera 2m d=80 mm (material; 28/01/2002) | 0.5 | 2.08 | 1.04 |
|  |  | Total |  |  | 4.49 |

| Medición | Uds. | Largo | Parcial |
|---|---|---|---|
| Arroyo Guadacorte | 2 | 20 | 40.00 |
| Arroyo Madre Vieja | 2 | 20 | 40.00 |
| Total |  |  | 80 |

**P-101AMB-MP06** ud Balsa de decantación provisional zona instalaciones (27/11/2009)
4 ud × 640.28 (678.7 con costes indirectos) = 2714.80
Balsa de decantación provisional para zona de instalaciones incluso excavación, carga y transporte de tierras a vertedero e imperabilización con lámina de geotextil.

| Código | Ud | Descripción | Rendimiento | Precio | Importe |
|---|---|---|---|---|---|
| MAO-002 | h | Encargado general | 2 | 20.46 | 40.92 |
| MAO-007 | h | Peón general | 20 | 16.6 | 332.00 |
| MAQ-002A1 | h | Retroexcavadora ruedas hidráulica 51/70 cv | 5.7 | 29.27 | 166.84 |
| MAQ-004A2 | h | Camión basculante 4x4 14 t. | 4 | 24.02 | 96.08 |
| MAT3GEOTEX1 | m² | Geotextil Geotesán NT-30 295g/m2 | 4 | 1.11 | 4.44 |
|  |  | Total |  |  | 640.28 |

| Medición | Uds. | Parcial |
|---|---|---|
| una por cada estación de bombeo nuevas | 4 | 4.00 |
| Total |  | 4 |

##### A3.1.1.4 FAUNA Y FLORA (17/04/2002)
Importe: 6594.48

**P-101AMB-MP07** ud Protección de árboles y arbustos
100 ud × 36.8 (39.01 con costes indirectos) = 3901.00

| Medición | Uds. | Largo | Parcial |
|---|---|---|---|
| Zonas de estación de bombeo | 4 | 25 | 100.00 |
| Nota: No se considera protecciones en Maderevieja |  |  |  |
| Sólo protección con malla delimitadora |  |  |  |
| Total |  |  | 100 |

**P-101AMB-MP03** m Jalonamiento de protección malla
1000 m × 1.55 (1.64 con costes indirectos) = 1640.00

| Medición | Uds. | Largo | Parcial |
|---|---|---|---|
| Estaciones de bombeo | 4 | 250 | 1000.00 |
| Total |  |  | 1000 |

**P-101AMB-MP09** m Jalonamiento de protección cinta
1000 m × 0.45 (0.48 con costes indirectos) = 480.00

| Medición | Uds. | Largo | Parcial |
|---|---|---|---|
| Estaciones de bombeo | 4 | 250 | 1000.00 |
| Total |  |  | 1000 |

**P-101AMB-MP10** ud Protector de fauna (23/03/2017)
54 ud × 10.02 (10.62 con costes indirectos) = 573.48
Protector de fauna: Instalación de vallas plásticas y elementos necesarios.

| Código | Ud | Descripción | Rendimiento | Precio | Importe |
|---|---|---|---|---|---|
| MAO-007 | h | Peón general | 0.5 | 16.6 | 8.30 |
| MAT8JALON-04 | m | Protector fauna (material; 23/03/2017) | 1.1 | 1.56 | 1.72 |
|  |  | Total |  |  | 10.02 |

| Medición | Uds. | Largo | Parcial |
|---|---|---|---|
| Estación de bombeo | 4 |  | 4.00 |
| Colector | 5 | 10 | 50.00 |
| Total |  |  | 54 |

#### A3.1.2 SEGUIMIENTO ARQUEOLÓGICO (15/02/2000)
Importe: 48447

**P-103AMBAR02A** mes Seguimiento intensivo arqueológico de las obras+informe agrup ve (24/07/2013)
30 mes × 1240.4 (1314.82 con costes indirectos) = 39444.60
Control y seguimiento arqueológico en el ámbito de la agrupación de vertidos, realizado por equipo de técnicos cualificados en arquología y paleontología, dotados con medios materiales, vehículos. Incluso generación de informe de seguimiento.

| Código | Ud | Descripción | Rendimiento | Precio | Importe |
|---|---|---|---|---|---|
| MAO-008 | h | Arqueólogo. (mano de obra; 28/05/2020) | 18 | 45 | 810.00 |
| MAQ-027 | h | vehículo todotereno-pick up (maquinaria; 24/07/2013) | 18 | 13.04 | 234.72 |
| MAT8ARQ | ud | Material informe arqueológico+p.p oficinas (material; 26/09/2015) | 1 | 195.68 | 195.68 |
|  |  | Total |  |  | 1240.4 |

| Medición | Uds. | Parcial |
|---|---|---|
| Movimiento de tierras de colectores+EBAR | 24 | 24.00 |
| Demoliciones y otros | 6 | 6.00 |
| Total |  | 30 |

**P-103AMBAR00A** ud Informe arqueológico previo incl. tramitación autoriz. agrup. ve (26/09/2015)
1 ud × 1545.68 (1638.42 con costes indirectos) = 1638.42
Informe arqueológico previo incluidas tramitaciones y tasas en el ámbito de la agrupación de vertidos

| Código | Ud | Descripción | Rendimiento | Precio | Importe |
|---|---|---|---|---|---|
| MAO-008 | h | Arqueólogo. | 30 | 45 | 1350.00 |
| MAT8ARQ | ud | Material informe arqueológico+p.p oficinas | 1 | 195.68 | 195.68 |
|  |  | Total |  |  | 1545.68 |

| Medición | Uds. | Parcial |
|---|---|---|
| un informe previo | 1 | 1.00 |
| Total |  | 1 |

**P-103AMBAR-03** Km2 Prospección arqueológica detallada, análisis y trabajo de campo (15/02/2000)
1.37 Km2 × 1925.72 (2041.26 con costes indirectos) = 2796.53
Prospección arqueológica de cobertura total en una superficie afectada de 1Km2, incluye análisis documental, proyecto de actuación arqueológica y trabajo de campo.

| Código | Ud | Descripción | Rendimiento | Precio | Importe |
|---|---|---|---|---|---|
| MAO-008 | h | Arqueólogo. | 35 | 45 | 1575.00 |
| MAQ-031 | h | Tractor ruedas hasta 50 CV (maquinaria; 15/02/2000) | 6 | 12.8 | 76.80 |
| MAQ-027 | h | vehículo todotereno-pick up | 6 | 13.04 | 78.24 |
| MAT8ARQ | ud | Material informe arqueológico+p.p oficinas | 1 | 195.68 | 195.68 |
|  |  | Total |  |  | 1925.72 |

| Medición | Uds. | Largo | Ancho | Parcial |
|---|---|---|---|---|
| uno por cada estacion de bombeo | 1 | 4 | 0.2 | 0.80 |
| uno en la conducción cerca a a la EDAR de San roque | 1 | 1 | 0.1 | 0.10 |
| Especial incidencia s/ informe Arqueológico Carteya, .. | 0.3 | 15.6 | 0.1 | 0.47 |
| Total |  |  |  | 1.37 |

**P-103AMBAR-04** día Equipo espec. de prospección arqueológica intensiva (15/02/2000)
5 día × 861.78 (913.49 con costes indirectos) = 4567.45
Equipo de prospección intensiva de investigación especializado de excavación arqueológica formado por especialista arqueólogo, encargado y peones, material auxiliar necesario para la realización de prospecciones arqueológicas y paleontológicas . Incluso emisión de informes.

| Código | Ud | Descripción | Rendimiento | Precio | Importe |
|---|---|---|---|---|---|
| MAO-008 | h | Arqueólogo. | 5 | 45 | 225.00 |
| MAO-007 | h | Peón general | 16 | 16.6 | 265.60 |
| MAO-002 | h | Encargado general | 1 | 20.46 | 20.46 |
| MAQ-031 | h | Tractor ruedas hasta 50 CV | 6 | 12.8 | 76.80 |
| MAQ-027 | h | vehículo todotereno-pick up | 6 | 13.04 | 78.24 |
| MAT8ARQ | ud | Material informe arqueológico+p.p oficinas | 1 | 195.68 | 195.68 |
|  |  | Total |  |  | 861.78 |

| Medición | Uds. | Parcial |
|---|---|---|
| S/ nec Carteya ** | 5 | 5.00 |
| Total |  | 5 |

#### A3.1.3 PROGRAMA VIGILANCIA AMBIENTAL (12/07/2013)
Importe: 59933.67

**P-104AMBVA00A** ud Redacción de PVA y PVA y arqueológica Agrup.vert. (24/07/2013)
1 ud × 859.6 (911.18 con costes indirectos) = 911.18
Redacción de Plan de Vigilancia Ambiental y Plan de vigilancia Arqueológica en el ámbito de la agrupación de vertidos

| Código | Ud | Descripción | Rendimiento | Precio | Importe |
|---|---|---|---|---|---|
| MAO-009 | h | Biólogo o Técnico Medioambientalista (mano de obra; 28/05/2020) | 12 | 45 | 540.00 |
| MAQ-027 | h | vehículo todotereno-pick up | 2 | 13.04 | 26.08 |
| MATAMB-011 | ud | Material informe ambiental+p.p oficinas (material; 23/03/2017) | 1.5 | 195.68 | 293.52 |
|  |  | Total |  |  | 859.6 |

| Medición | Uds. | Parcial |
|---|---|---|
| PVA y PGR | 1 | 1.00 |
| Total |  | 1 |

**P-104AMBVA01A** mes Informe de seguimiento ambiental de las obras periódicos agrup.v (24/07/2013)
36 mes × 890.88 (944.33 con costes indirectos) = 33995.88
Informe mensual de seguimiento del Plan de Vigilancia Ambiental ambiental de las obras de agrupación de vertido incluyendo seguimiento de ISO 14001, etiqueta ecológica y materiales de obra.

| Código | Ud | Descripción | Rendimiento | Precio | Importe |
|---|---|---|---|---|---|
| MAO-009 | h | Biólogo o Técnico Medioambientalista | 14 | 45 | 630.00 |
| MAQ-027 | h | vehículo todotereno-pick up | 5 | 13.04 | 65.20 |
| MATAMB-011 | ud | Material informe ambiental+p.p oficinas | 1 | 195.68 | 195.68 |
|  |  | Total |  |  | 890.88 |

| Medición | Uds. | Parcial |
|---|---|---|
| Meses de duracion obra | 36 | 36.00 |
| Duración obra+ demoliciones y remates |  |  |
| Total |  | 36 |

**P-104AMBVA02A** mes Seguimiento acústico (ruido ambiental) agrup. vert (12/07/2013)
36 mes × 433.22 (459.21 con costes indirectos) = 16531.56
Medida de niveles de ruido en zona de obra en el ámbito de la agrupación de vertidos desarrollada la medición a lo largo de una jornada laboral, con toma de datos en diversos puntos de la obra, y elaboración de informes periódicos posteriores por especialista cualificado, incluidos materiales y elementos auxiliares. Unidad totalmente terminada.

| Código | Ud | Descripción | Rendimiento | Precio | Importe |
|---|---|---|---|---|---|
| MAO-009 | h | Biólogo o Técnico Medioambientalista | 5 | 45 | 225.00 |
| MAQ-027 | h | vehículo todotereno-pick up | 5 | 13.04 | 65.20 |
| MATAMB-011 | ud | Material informe ambiental+p.p oficinas | 0.05 | 195.68 | 9.78 |
| MATAMB-012 | ud | Equipo de medida acústico+med. aux. (material; 12/07/2013) | 0.05 | 2664.87 | 133.24 |
|  |  | Total |  |  | 433.22 |

| Medición | Uds. | Parcial |
|---|---|---|
| Seguimiento ruido en las zonas habitadas | 36 | 36.00 |
| Total |  | 36 |

**P-104AMBVA03A** ud Informe especializado de flora agrup. vert (24/07/2013)
1 ud × 1558.8 (1652.33 con costes indirectos) = 1652.33
Informe especializado ambiental a realizar por técnico competente consistentes en inventario de especies vegetales existente en la zona de actuación de actuación en el ámbito de la agrupación de vertidos, levantamiento, planos e informe.
Incluidos gastos de desplazamiento y material de oficina

| Código | Ud | Descripción | Rendimiento | Precio | Importe |
|---|---|---|---|---|---|
| MAO-009 | h | Biólogo o Técnico Medioambientalista | 10 | 45 | 450.00 |
| MAQ-027 | h | vehículo todotereno-pick up | 10 | 13.04 | 130.40 |
| MATAMB-011 | ud | Material informe ambiental+p.p oficinas | 5 | 195.68 | 978.40 |
|  |  | Total |  |  | 1558.8 |

| Medición | Uds. | Parcial |
|---|---|---|
| 1 al principio de obra | 1 | 1.00 |
| Total |  | 1 |

**P-104AMBVA04A** ud Informe especializado de fauna agrup. vert (24/07/2013)
1 ud × 1500.76 (1590.81 con costes indirectos) = 1590.81
Informe especializado ambiental a realizar por técnico competente consistentes en batida faunística en la zona de actuación en el ámbito de la agrupación de vertidos. Incluidos gastos de desplazamiento y material de oficina y redacción de informe.

| Código | Ud | Descripción | Rendimiento | Precio | Importe |
|---|---|---|---|---|---|
| MAO-009 | h | Biólogo o Técnico Medioambientalista | 9 | 45 | 405.00 |
| MAQ-027 | h | vehículo todotereno-pick up | 9 | 13.04 | 117.36 |
| MATAMB-011 | ud | Material informe ambiental+p.p oficinas | 5 | 195.68 | 978.40 |
|  |  | Total |  |  | 1500.76 |

| Medición | Uds. | Parcial |
|---|---|---|
| 1 antes de inicio de obra | 1 | 1.00 |
| Total |  | 1 |

**P-104AMBVA05** ud Informe y analítica de muestra de aguas (12/07/2013)
12 ud × 258.26 (273.76 con costes indirectos) = 3285.12
Informe y analítica de muestras de agua por organismo de control autorizadoen punto de vertidos. unidad totalmente ejecutada

| Código | Ud | Descripción | Rendimiento | Precio | Importe |
|---|---|---|---|---|---|
| MAO-009 | h | Biólogo o Técnico Medioambientalista | 4 | 45 | 180.00 |
| MAQ-027 | h | vehículo todotereno-pick up | 4 | 13.04 | 52.16 |
| MATAMB-011 | ud | Material informe ambiental+p.p oficinas | 0.1 | 195.68 | 19.57 |
| MATAMB-013 | ud | equipo de análisis de aguas (material; 12/07/2013) | 0.02 | 326.3 | 6.53 |
|  |  | Total |  |  | 258.26 |

| Medición | Uds. | Largo | Parcial |
|---|---|---|---|
| Cruce del arroyo Guadacorte, Madre Vieja y Guadarranque | 2 | 3 | 6.00 |
| Antes y despues de la obra |  |  |  |
| Durante la obra en cruces Guadarranque y Madrevieja | 2 | 3 | 6.00 |
| Total |  |  | 12 |

**P-104AMBVA06** ud Informe de prevención acústica agrup vert (12/07/2013)
1 ud × 1855.46 (1966.79 con costes indirectos) = 1966.79
Informe de Prevención Acústica, cuyo alcance se define en la I.T.4 del Decreto 6/2012, de 17 de enero, de los ensayos programados en el Estudio Acústico o sus modificaciones, así como de los ensayos necesarios para la comprobación del cumplimiento de los condicionantes impuestos en materia acústica incluidos en la resolución del procedimiento correspondiente a los instrumentos de prevención y control ambiental previstos en el Art. 16 de la Ley 7/2007, de 9 de julio. Incluyendo:
-Ensayo de comprobación de los objetivos de calidad acústica para ruidos aplicables a áreas urbanizadas existentes, establecidos en la Tabla I del Decreto 6/2012, de 17 de enero, en las áreas urbanizadas con predominio del suelo de uso residencial, más próximas a las parcelas donde se ubicarán tanto las EBARs de Carteya, Guadacorte, Puente Romano y Los Barrios.
-Ensayo de comprobación de los objetivos de calidad acústica para ruidos aplicables al espacio interior habitable de edificaciones destinadas a vivienda, usos residenciales, hospitalarios, educativos o culturales y administrativos o de ficinas, establecidos en la Tabla IV del Decreto 6/2012, de 17 de enero, en el interior de las siguientes viviendas:
-Vivienda situada al ESTE de la EBAR de Carteya, vivienda unifamiliar aislada, actualmente deshabitada y estado ruinoso, con superficie construida de 184 m2, situada aproximadamente a 3 metros al este del muro perimetral de la EBAR, en la misma parcela 3070806TF8037S0001ES, de uso principal residencial.
-Vivienda situada al NORTE, vivienda situada enfrente de la fachada de la EBAR de Carteya, al otro lado de la calle Redes esquina con la calle los Barcos, a unos 6 metros, de uso residencial, en la parcela 3170301TF8037S0001XS, con una superficie de 1.576 m2 de parcela y 1.062 m2 construidos.
-El Club deportivo Las Marismas, con la zona de servicios (edificio) a unos 70 m aproximadamente hacia el noroeste de la EBAR de Guadacorte, correspondiente con un sector del territorio con predominio del suelo de uso deportivo, con una superficie gráfica de parcela de 23.255 m2, con Número de Referencia Catastral 2078301TF8018N0001AD.
-La vivienda más cercana a la EBAR de Guadacorte, situada al noreste y al otro lado de la calle Los Tordos esquina con la calle los Gorriones, a unos 98 metros, de uso residencial, en la parcela 2179512TF8027N0001LM, con una superficie de 916 m2 de
parcela y 310 m2 construidos.
-La vivienda más cercana a la EBAR de Puento Romano, situada al noroeste, donde empieza el suelo urbano de uso residencial, a unos 41 metros de fachada a fachada, en la parcela 9570102TF7097S0001MQ, con una superficie de 1.180 m2 de parcela y 371 m2 construidos.
- La edificación más cercana a la EBAR de Los Barrios, situada al noreste, en la calle Antonio Moreno, en un bloque de manzana cerrada, de 4 alturas + planta calle, a unos 123 metros de fachada a fachada, en la parcela 5970204TF7057S, con una superficie de 2.867 m2 de parcela y 11.092 m2 construidos.
-La edificación más cercana a la EBAR de Los Barrios, situada al noreste, una nave agrícola, a unos 75 metros de fachada a fachada, en la parcela 5670702TF7057S0001PI, con una superficie de 4.876 m2 de parcela de uso agrario y 135 m2 construidos con el mismo uso.
- La vivienda más cercana a la EBAR de Los Barrios, situada al noroeste, donde empieza el suelo urbano de uso residencial, a unos 75 metros de fachada a fachada, en la parcela 5670701TF7057S, con una superficie de 3.096 m2 de parcela de uso agrario y 1.307 m2 construidos de uso residencial.
Unidad completa

| Código | Ud | Descripción | Rendimiento | Precio | Importe |
|---|---|---|---|---|---|
| MAO-009 | h | Biólogo o Técnico Medioambientalista | 8 | 45 | 360.00 |
| MAQ-027 | h | vehículo todotereno-pick up | 8 | 13.04 | 104.32 |
| MATAMB-011 | ud | Material informe ambiental+p.p oficinas | 0.3 | 195.68 | 58.70 |
| MATAMB-012 | ud | Equipo de medida acústico+med. aux. | 0.5 | 2664.87 | 1332.44 |
|  |  | Total |  |  | 1855.46 |

#### A3.1.4 INTEGRACIÓN PAISAJÍSTICA (10/11/2000)
Importe: 110227.83

**P-102AMB-PL04** Ud Podas y Realces ejecución manual hasta h <= 3,5 m (26/04/2010)
30 Ud × 47.16 (49.99 con costes indirectos) = 1499.70
Ud de poda manual de ramas bajas de árboles y arbustos, hasta una altura de 3.5 m del suelo, incluyendo carga y transporte de residuos a vertedero autorizado, incluido canon de vertido, herramientas y medios auxiliares. Medido por Ud de árbol podado y marcado por la Asistencia Técnica y aprobado por la Dirección de Proyecto previa ejecución de trabajos.

| Código | Ud | Descripción | Rendimiento | Precio | Importe |
|---|---|---|---|---|---|
| MAO-001 | h | Cuadrilla "A" | 1 | 42 | 42.00 |
| MAQ-003A2 | h | Pala cargadora neumáticos 65 -70 CV | 0.02 | 31.53 | 0.63 |
| MAQ-004A4 | h | Camión basculante 4x4 18 t. | 0.01 | 36.34 | 0.36 |
| MAQ-008A | h | Motosierra de 2,8/5 cv (48-70 cm), s/MO | 1 | 1.48 | 1.48 |
| OTRO-CANON1 | m³ | Canon vertido+clasif.residuos+RCD (excav o demolic) | 1 | 2.69 | 2.69 |
|  |  | Total |  |  | 47.16 |

| Medición | Uds. | Parcial |
|---|---|---|
| Poda de vegetación afectada necesaria | 30 | 30.00 |
| Total |  | 30 |

**P-102AMB-PL06** Pie Apeo árboles ø >20-<=30 cm densidad <=750 pies/ha c/mat (R.E.A.) (26/04/2010)
143.5 Pie × 113.23 (120.02 con costes indirectos) = 17222.87
Corta manual de pies, con un diámetro normal superior a 20 cm, con matorral y densidad inicial menor o igual a 750 pies/ha. En el caso de que se corten menos de 200 pies/ha, se deberá presupuestar estimando el rendimiento correspondiente a la intensidad de corte. Incluyendo carga y transporte de residuos a vertedero autorizado, incluido canon de vertido, herramientas y medios auxiliares.

| Código | Ud | Descripción | Rendimiento | Precio | Importe |
|---|---|---|---|---|---|
| MAO-006 | h | Peón especialista | 1 | 16.72 | 16.72 |
| MAO-007 | h | Peón general | 5 | 16.6 | 83.00 |
| MAQ-004A4 | h | Camión basculante 4x4 18 t. | 0.02 | 36.34 | 0.73 |
| MAQ-008A | h | Motosierra de 2,8/5 cv (48-70 cm), s/MO | 5 | 1.48 | 7.40 |
| OTRO-CANON1 | m³ | Canon vertido+clasif.residuos+RCD (excav o demolic) | 2 | 2.69 | 5.38 |
|  |  | Total |  |  | 113.23 |

| Medición | Uds. | Largo | Parcial |
|---|---|---|---|
| Apeo zona de eucaliptar | 1135 | 0.1 | 113.50 |
| Resto | 30 |  | 30.00 |
| Total |  |  | 143.5 |

**P-102AMBPL08** mes Mantenimiento de plantaciones, riego y reposición extraordinaria (15/06/2017)
6 mes × 820.1 (869.31 con costes indirectos) = 5215.86
Mantenimiento de plantaciones, mediante a aplicación de riego, reposición de marras, realización de podas de realce necesarias y otras operaciones de mantenimiento. Ud de remoción y aireación de sustrato de alcorque de árbol y arbusto grande realizado de forma manual, hasta 1m2 de superficie y una profundidad de 50 cm, incluyendo la escarda y mezcla con el substrato de malas hierbas, herramientas y medios auxiliares.

| Código | Ud | Descripción | Rendimiento | Precio | Importe |
|---|---|---|---|---|---|
| MAO-007 | h | Peón general | 12 | 16.6 | 199.20 |
| MAQ-005A3 | h | Camión cisterna 10.000l | 20 | 29.27 | 585.40 |
| MATAGUA | m³ | Agua | 50 | 0.71 | 35.50 |
|  |  | Total |  |  | 820.1 |

| Medición | Uds. | Parcial |
|---|---|---|
| 6 meses depues de la plantación | 6 | 6.00 |
| Total |  | 6 |

**P-102AMBPL12** m² Formación cesped rústico<5000 m2
800 m² × 1.71 (1.81 con costes indirectos) = 1448.00

| Medición | Uds. | Largo | Parcial |
|---|---|---|---|
| 4 estaciones de bombeo | 4 | 200 | 800.00 |
| Total |  |  | 800 |

**P-102AMBPL13** ud Trasplante de ejemplares arbóreos de tamaño medio (10/11/2000)
6 ud × 49.45 (52.42 con costes indirectos) = 314.52
Trasplante de ejemplares arbóreos. Incluye reconocimiento, preparación de la parte aérea y del cepellón, transporte a zona provisional, cuidados, y transporte y plantación en la localización final.

| Código | Ud | Descripción | Rendimiento | Precio | Importe |
|---|---|---|---|---|---|
| MAO-006 | h | Peón especialista | 0.7 | 16.72 | 11.70 |
| MAO-006B | h. | Podador y espec.arboricultor (mano de obra; 28/05/2020) | 0.4 | 16.72 | 6.69 |
| MAO-007 | h | Peón general | 0.7 | 16.6 | 11.62 |
| MAQ-008C | h. | Transplant.hidrául.cepellón D=110/140cm (maquinaria; 23/11/2011) | 0.5 | 36.35 | 18.18 |
| MATPLANTITR | l. | Antitranspirante foliar concentr (material; 10/11/2000) | 0.1 | 12.59 | 1.26 |
|  |  | Total |  |  | 49.45 |

| Medición | Uds. | Parcial |
|---|---|---|
| transplante en zona de estación de bombeo | 6 | 6.00 |
| Total |  | 6 |

**P4RSR01** Ud Retirada de riego y elementos varios asociados (19/10/2010)
0 Ud × 254.64 (269.92 con costes indirectos) = 0.00
Retirada de red de riego y elementos varios a reponer, con transporte a vertedero autorizado de inertes.

| Código | Ud | Descripción | Rendimiento | Precio | Importe |
|---|---|---|---|---|---|
| MAO-001 | h | Cuadrilla "A" | 2 | 42 | 84.00 |
| MAQ-001A | h | Camión grúa- pluma corto | 2 | 26.27 | 52.54 |
| MAQ-002A3 | h | Retroexcavadora de orugas hidráulica 101/130 cv | 1 | 44.28 | 44.28 |
| MAQ-004A3 | h | Camión basculante 4x4 16 t. | 2 | 31.53 | 63.06 |
| OTRO-CANON1 | m³ | Canon vertido+clasif.residuos+RCD (excav o demolic) | 4 | 2.69 | 10.76 |
|  |  | Total |  |  | 254.64 |

**P-102AMBPL17D** ud Plantación de Ceratonia siliqua 0,3-0.5m en contenedor (24/03/2017)
86 ud × 1.31 (1.39 con costes indirectos) = 119.54
Plantación de Ceratonia siliqua de 0,3-0.5m de altura en contenedor incluso apertura de hoyo de 40 cm de diámetro y 40 cm de profundidad con barrena acoplada a miniexcavadora, suministro y colocación de planta, aporte de estiércol y abono, relleno de hoyo, alcorcado y riego de implantación.

| Código | Ud | Descripción | Rendimiento | Precio | Importe |
|---|---|---|---|---|---|
| MAO-002 | h | Encargado general | 0.01 | 20.46 | 0.20 |
| MAO-006 | h | Peón especialista | 0.01 | 16.72 | 0.17 |
| MAQ-002A5 | h | Mini-retroexcavadora tipo-1 | 0.01 | 11.56 | 0.12 |
| MAQ-005A3 | h | Camión cisterna 10.000l | 0.007 | 29.27 | 0.20 |
| MAT8PT159 | kg | Abono NPK lenta lib. 3-6 meses | 0.03 | 1.78 | 0.05 |
| MATAGUA | m³ | Agua | 0.01 | 0.71 | 0.01 |
| MATPT110 | kg | Estiercol | 2 | 0.04 | 0.08 |
| MATPL0017D | Ud | Arbutus unedo 0,3-0,5m contenedor (material; 24/03/2017) | 1 | 0.48 | 0.48 |
|  |  | Total |  |  | 1.31 |

| Medición | Uds. | Parcial |
|---|---|---|
| s/ med | 86 | 86.00 |
| Total |  | 86 |

**P-102AMBPL17E** ud Plantación de Arbutus unedo 0,3-0.5m en contenedor (24/03/2017)
11 ud × 1.31 (1.39 con costes indirectos) = 15.29
Plantación de Arbutus unedo de 0,3-0,50m de altura en contenedor incluso apertura de hoyo de 40 cm de diámetro y 40 cm de profundidad con barrena acoplada a miniexcavadora, suministro y colocación de planta, aporte de estiércol y abono, relleno de hoyo, alcorcado y riego de implantación.

| Código | Ud | Descripción | Rendimiento | Precio | Importe |
|---|---|---|---|---|---|
| MAO-002 | h | Encargado general | 0.01 | 20.46 | 0.20 |
| MAO-006 | h | Peón especialista | 0.01 | 16.72 | 0.17 |
| MAQ-002A5 | h | Mini-retroexcavadora tipo-1 | 0.01 | 11.56 | 0.12 |
| MAQ-005A3 | h | Camión cisterna 10.000l | 0.007 | 29.27 | 0.20 |
| MAT8PT159 | kg | Abono NPK lenta lib. 3-6 meses | 0.03 | 1.78 | 0.05 |
| MATAGUA | m³ | Agua | 0.01 | 0.71 | 0.01 |
| MATPT110 | kg | Estiercol | 2 | 0.04 | 0.08 |
| MATPL0017D | Ud | Arbutus unedo 0,3-0,5m contenedor | 1 | 0.48 | 0.48 |
|  |  | Total |  |  | 1.31 |

**P-102AMBPL17F** ud Plantación de Berberis hispanica 0,3-0.5m en contenedor (24/03/2017)
849 ud × 1.31 (1.39 con costes indirectos) = 1180.11
Plantación deBerberis hispanica de 0,3-0,50m de altura en contenedor incluso apertura de hoyo de 40 cm de diámetro y 40 cm de profundidad con barrena acoplada a miniexcavadora, suministro y colocación de planta, aporte de estiércol y abono, relleno de hoyo, alcorcado y riego de implantación.

| Código | Ud | Descripción | Rendimiento | Precio | Importe |
|---|---|---|---|---|---|
| MAO-002 | h | Encargado general | 0.01 | 20.46 | 0.20 |
| MAO-006 | h | Peón especialista | 0.01 | 16.72 | 0.17 |
| MAQ-002A5 | h | Mini-retroexcavadora tipo-1 | 0.01 | 11.56 | 0.12 |
| MAQ-005A3 | h | Camión cisterna 10.000l | 0.007 | 29.27 | 0.20 |
| MAT8PT159 | kg | Abono NPK lenta lib. 3-6 meses | 0.03 | 1.78 | 0.05 |
| MATAGUA | m³ | Agua | 0.01 | 0.71 | 0.01 |
| MATPT110 | kg | Estiercol | 2 | 0.04 | 0.08 |
| MATPL0017F | Ud | Berberis hispanica 0,3-0,5m contenedor (material; 24/03/2017) | 1 | 0.48 | 0.48 |
|  |  | Total |  |  | 1.31 |

**P-102AMBPL17G** ud Plantación de Carex extensa 0,3-0.5m en contenedor (24/03/2017)
72 ud × 1.31 (1.39 con costes indirectos) = 100.08
Plantación de Carex extensa de 0,3-0,50m de altura en contenedor incluso apertura de hoyo de 40 cm de diámetro y 40 cm de profundidad con barrena acoplada a miniexcavadora, suministro y colocación de planta, aporte de estiércol y abono, relleno de hoyo, alcorcado y riego de implantación.

| Código | Ud | Descripción | Rendimiento | Precio | Importe |
|---|---|---|---|---|---|
| MAO-002 | h | Encargado general | 0.01 | 20.46 | 0.20 |
| MAO-006 | h | Peón especialista | 0.01 | 16.72 | 0.17 |
| MAQ-002A5 | h | Mini-retroexcavadora tipo-1 | 0.01 | 11.56 | 0.12 |
| MAQ-005A3 | h | Camión cisterna 10.000l | 0.007 | 29.27 | 0.20 |
| MAT8PT159 | kg | Abono NPK lenta lib. 3-6 meses | 0.03 | 1.78 | 0.05 |
| MATAGUA | m³ | Agua | 0.01 | 0.71 | 0.01 |
| MATPT110 | kg | Estiercol | 2 | 0.04 | 0.08 |
| MATPL0017G | Ud | Carex extensa 0,3-0,5m contenedor (material; 24/03/2017) | 1 | 0.48 | 0.48 |
|  |  | Total |  |  | 1.31 |

**P-102AMBPL22B** ud Plantación de Cistus albidus de 0,2-0,3 m en contenedor (28/07/2011)
2776 ud × 1.71 (1.81 con costes indirectos) = 5024.56
Plantación de Cistus albidusde 0,2-0,3 m de altura en contenedor, incluso apertura de hoyo de 40 cm de diámetro y 40 cm de profundidad con barrena acoplada a miniexcavadora, suministro y colocación de planta, aporte de estiércol y abono, relleno de hoyo, alcorcado y riego de implantación.

| Código | Ud | Descripción | Rendimiento | Precio | Importe |
|---|---|---|---|---|---|
| MAO-002 | h | Encargado general | 0.005 | 20.46 | 0.10 |
| MAO-006 | h | Peón especialista | 0.06 | 16.72 | 1.00 |
| MAQ-002A5 | h | Mini-retroexcavadora tipo-1 | 0.006 | 11.56 | 0.07 |
| MAQ-005A3 | h | Camión cisterna 10.000l | 0.008 | 29.27 | 0.23 |
| MAT8PT159 | kg | Abono NPK lenta lib. 3-6 meses | 0.02 | 1.78 | 0.04 |
| MATAGUA | m³ | Agua | 0.01 | 0.71 | 0.01 |
| MATPT110 | kg | Estiercol | 1 | 0.04 | 0.04 |
| MATPL12B | Ud | Cistus albidus 0,2-0,3 m en contenedor (material; 28/07/2011) | 1 | 0.22 | 0.22 |
|  |  | Total |  |  | 1.71 |

**P-102AMBPL38** ud Plantación de Crataegus laciniata de 0,6-0,8 m en contenedor
127 ud × 3.17 (3.36 con costes indirectos) = 426.72

**P-102AMBPL38B** ud Plantación de Crataegus monogyna de 0,6-0,8 m en contenedor (28/11/2005)
16 ud × 3.17 (3.36 con costes indirectos) = 53.76
Plantación de Crataegus monogyna 0,6-0,8 m de altura en contenedor, incluso apertura de hoyo de 40 cm de diámetro y 40 cm de profundidad con barrena acoplada a miniexcavadora, suministro y colocación de planta, aporte de estiércol y abono, relleno de hoyo, alcorcado y riego de implantación.

| Código | Ud | Descripción | Rendimiento | Precio | Importe |
|---|---|---|---|---|---|
| MAO-002 | h | Encargado general | 0.02 | 20.46 | 0.41 |
| MAO-006 | h | Peón especialista | 0.085 | 16.72 | 1.42 |
| MAQ-002A4 | h | Mini-retroexcavadora tipo-2 | 0.02 | 12.33 | 0.25 |
| MAQ-005A3 | h | Camión cisterna 10.000l | 0.007 | 29.27 | 0.20 |
| MAT8PT159 | kg | Abono NPK lenta lib. 3-6 meses | 0.03 | 1.78 | 0.05 |
| MATAGUA | m³ | Agua | 0.01 | 0.71 | 0.01 |
| MATPL38B | ud | Crataegus monogyna 0,6-0,8 m en contenedor (material; 26/04/2011) | 1 | 0.75 | 0.75 |
| MATPT110 | kg | Estiercol | 2 | 0.04 | 0.08 |
|  |  | Total |  |  | 3.17 |

**P-102AMBPL30** ud Plantación de Cupressus sempervirens de 1,5-1,75 m en contenedor
2056 ud × 6.89 (7.3 con costes indirectos) = 15008.80

**P-102AMBPL22C** ud Plantación de Erica multiflora de 0,2-0,3 m en contenedor (28/07/2011)
208 ud × 1.71 (1.81 con costes indirectos) = 376.48
Plantación de Erica multiflora de 0,2-0,3 m de altura en contenedor, incluso apertura de hoyo de 40 cm de diámetro y 40 cm de profundidad con barrena acoplada a miniexcavadora, suministro y colocación de planta, aporte de estiércol y abono, relleno de hoyo, alcorcado y riego de implantación.

| Código | Ud | Descripción | Rendimiento | Precio | Importe |
|---|---|---|---|---|---|
| MAO-002 | h | Encargado general | 0.005 | 20.46 | 0.10 |
| MAO-006 | h | Peón especialista | 0.06 | 16.72 | 1.00 |
| MAQ-002A5 | h | Mini-retroexcavadora tipo-1 | 0.006 | 11.56 | 0.07 |
| MAQ-005A3 | h | Camión cisterna 10.000l | 0.008 | 29.27 | 0.23 |
| MAT8PT159 | kg | Abono NPK lenta lib. 3-6 meses | 0.02 | 1.78 | 0.04 |
| MATAGUA | m³ | Agua | 0.01 | 0.71 | 0.01 |
| MATPL12 | Ud | Rosmarinus officinalis 0,2-0,3 m en contenedor | 1 | 0.22 | 0.22 |
| MATPT110 | kg | Estiercol | 1 | 0.04 | 0.04 |
|  |  | Total |  |  | 1.71 |

| Medición | Uds. | Largo | Parcial |
|---|---|---|---|
| estaciones de bobeo | 52 | 3 | 156.00 |
| arroyo madre vieja | 52 |  | 52.00 |
| Total |  |  | 208 |

**P-102AMBPL17H** ud Plantación de Genista umbellata 0.3-.5m en contenedor (24/03/2017)
2776 ud × 1.22 (1.29 con costes indirectos) = 3581.04
Plantación de Genista umbellatae 0.3-0.5m de altura en contenedor incluso apertura de hoyo de 40 cm de diámetro y 40 cm de profundidad con barrena acoplada a miniexcavadora, suministro y colocación de planta, aporte de estiércol y abono, relleno de hoyo, alcorcado y riego de implantación.

| Código | Ud | Descripción | Rendimiento | Precio | Importe |
|---|---|---|---|---|---|
| MAO-002 | h | Encargado general | 0.01 | 20.46 | 0.20 |
| MAO-006 | h | Peón especialista | 0.01 | 16.72 | 0.17 |
| MAQ-002A5 | h | Mini-retroexcavadora tipo-1 | 0.01 | 11.56 | 0.12 |
| MAQ-005A3 | h | Camión cisterna 10.000l | 0.007 | 29.27 | 0.20 |
| MAT8PT159 | kg | Abono NPK lenta lib. 3-6 meses | 0.03 | 1.78 | 0.05 |
| MATAGUA | m³ | Agua | 0.01 | 0.71 | 0.01 |
| MATPT110 | kg | Estiercol | 2 | 0.04 | 0.08 |
| MATPL0017H | Ud | Genista umbellata 03-05m contenedro (material; 24/03/2017) | 1 | 0.39 | 0.39 |
|  |  | Total |  |  | 1.22 |

**P-102AMBPL34B** ud Plantación de Holoschoenus vulgari 20-30 cm. CONT. (01/05/2004)
1078 ud × 1.84 (1.95 con costes indirectos) = 2102.10
Holoschoenus vulgari de 0,20 a 0,30 m. de altura, suministrado en contenedor y plantación en hoyo de 0,6x0,6x0,6 m., incluso apertura del mismo a mano, abonado, formación de alcorque y primer riego.

| Código | Ud | Descripción | Rendimiento | Precio | Importe |
|---|---|---|---|---|---|
| MAO-002 | h | Encargado general | 0.02 | 20.46 | 0.41 |
| MAO-006 | h | Peón especialista | 0.04 | 16.72 | 0.67 |
| MAQ-005A3 | h | Camión cisterna 10.000l | 0.002 | 29.27 | 0.06 |
| MAT8PT159 | kg | Abono NPK lenta lib. 3-6 meses | 0.02 | 1.78 | 0.04 |
| MATAGUA | m³ | Agua | 0.016 | 0.71 | 0.01 |
| MATPT110 | kg | Estiercol | 1 | 0.04 | 0.04 |
| MATPLP34B | Ud | Holoschoenus vulgari 20-30 cm. cont. (material; 01/05/2004) | 1 | 0.61 | 0.61 |
|  |  | Total |  |  | 1.84 |

Claves: contenedor, plantación, riego, alcorque, mano, suministro

**P-102AMBPL34C** ud Plantación de Juncus maritimus 20-30 cm. CONT. (01/05/2004)
72 ud × 1.84 (1.95 con costes indirectos) = 140.40
Juncus maritimus de 0,20 a 0,30 m. de altura, suministrado en contenedor y plantación en hoyo de 0,6x0,6x0,6 m., incluso apertura del mismo a mano, abonado, formación de alcorque y primer riego.

| Código | Ud | Descripción | Rendimiento | Precio | Importe |
|---|---|---|---|---|---|
| MAO-002 | h | Encargado general | 0.02 | 20.46 | 0.41 |
| MAO-006 | h | Peón especialista | 0.04 | 16.72 | 0.67 |
| MAQ-005A3 | h | Camión cisterna 10.000l | 0.002 | 29.27 | 0.06 |
| MAT8PT159 | kg | Abono NPK lenta lib. 3-6 meses | 0.02 | 1.78 | 0.04 |
| MATAGUA | m³ | Agua | 0.016 | 0.71 | 0.01 |
| MATPT110 | kg | Estiercol | 1 | 0.04 | 0.04 |
| MATPLP34C | Ud | Juncus maritimus 20-30 cm. cont. (material; 01/05/2004) | 1 | 0.61 | 0.61 |
|  |  | Total |  |  | 1.84 |

Claves: contenedor, plantación, riego, alcorque, mano, suministro

**P-102AMBPL21** ud Plantación de Lavandula latifolia de 0,3-0,5 m de altura en cont
211 ud × 1.68 (1.78 con costes indirectos) = 375.58

**P-102AMBPL10B** ud Plantación de Myrtus communis de0,4-0,6 m de alto en contenedor
2919 ud × 2.14 (2.27 con costes indirectos) = 6626.13

**P-102AMBPL10C** ud Plantación de Nerium oleander de0,4-0,6 m de alto en contenedor (28/11/2005)
99 ud × 2.14 (2.27 con costes indirectos) = 224.73
Nerium oleander de 0,4 a 0,6 m. de altura, suministrado en contenedor y plantación en hoyo de0,4x0,4x0,4m., incluso apertura del mismo con los medios indicados, abonado, formación de alcorque y primer riego.

| Código | Ud | Descripción | Rendimiento | Precio | Importe |
|---|---|---|---|---|---|
| MAO-002 | h | Encargado general | 0.005 | 20.46 | 0.10 |
| MAO-006 | h | Peón especialista | 0.06 | 16.72 | 1.00 |
| MAQ-002A4 | h | Mini-retroexcavadora tipo-2 | 0.006 | 12.33 | 0.07 |
| MAQ-005A3 | h | Camión cisterna 10.000l | 0.008 | 29.27 | 0.23 |
| MAT8PT159 | kg | Abono NPK lenta lib. 3-6 meses | 0.02 | 1.78 | 0.04 |
| MATAGUA | m³ | Agua | 0.01 | 0.71 | 0.01 |
| MATPT110 | kg | Estiercol | 1 | 0.04 | 0.04 |
| MATPL010B | ud | Nerium oleander 0,4-0,6 m en contenedor (material; 28/07/2011) | 1 | 0.65 | 0.65 |
|  |  | Total |  |  | 2.14 |

**P-102AMBPL31C** ud Plantación de Olea europaea spp. Sylvestris1,8-2,0m alt. CEP. (01/05/2004)
86 ud × 65.7 (69.64 con costes indirectos) = 5989.04
Olea europaea spp. Sylvestris de 1,8-2,0m alt. de perímetro de tronco, suministrado en cepellón y plantación en hoyo de 1x1x1x m., incluso apertura del mismo con los medios indicados, abonado, formación de alcorque, tutor y primer riego.

| Código | Ud | Descripción | Rendimiento | Precio | Importe |
|---|---|---|---|---|---|
| MAO-002 | h | Encargado general | 0.2 | 20.46 | 4.09 |
| MAO-006 | h | Peón especialista | 0.5 | 16.72 | 8.36 |
| MAQ-002A1 | h | Retroexcavadora ruedas hidráulica 51/70 cv | 0.05 | 29.27 | 1.46 |
| MAQ-005A3 | h | Camión cisterna 10.000l | 0.01 | 29.27 | 0.29 |
| MAT8PT159 | kg | Abono NPK lenta lib. 3-6 meses | 0.002 | 1.78 | 0.00 |
| MATAGUA | m³ | Agua | 0.09 | 0.71 | 0.06 |
| MATPT10 | Ud | Tutor plantaciones+amarre | 1 | 1.85 | 1.85 |
| MATPT110 | kg | Estiercol | 1 | 0.04 | 0.04 |
| MATAMPL31C | Ud | Olea europaea spp. Sylvestris 14-16 cm. cep. (material; 01/05/2004) | 1 | 49.55 | 49.55 |
|  |  | Total |  |  | 65.7 |

Claves: roble, medio, tronco, suministro, americano, perímetro, plantación, alcorque, riego, cepellón

**P-102AMBPL03** ud Plantación de Pinus pinea de 1,2-1,5 m en contenedor
4 ud × 9.73 (10.31 con costes indirectos) = 41.24

| Medición | Uds. | Parcial |
|---|---|---|
| 1 cada estacion de bombeo | 4 | 4.00 |
| Total |  | 4 |

**P-102AMBPL17C** ud Plantación de Pistacea lentiscus de 0,3-0.5m en contenedor
14 ud × 1.31 (1.39 con costes indirectos) = 19.46

**P-102AMBPL39B** ud Plantación de Populus alba de 1,0-1,5 m en cepellón (06/04/2011)
9 ud × 6.05 (6.41 con costes indirectos) = 57.69
Populus alba de 1-2 savias de 1,0-1,5 m en cepellón en hoyo de 0,6x0,6x6,0 m abierto con retroexcavadora incluso apertura de hoyo, aporte de estiércol y abono, suministro y colocación de planta, relleno de hoyo, tutor, alcorcado, riego de implantación y colocación de protector de 120 cm de alto

| Código | Ud | Descripción | Rendimiento | Precio | Importe |
|---|---|---|---|---|---|
| MAO-002 | h | Encargado general | 0.01 | 20.46 | 0.20 |
| MAO-006 | h | Peón especialista | 0.005 | 16.72 | 0.08 |
| MAQ-002A1 | h | Retroexcavadora ruedas hidráulica 51/70 cv | 0.01 | 29.27 | 0.29 |
| MAQ-005A3 | h | Camión cisterna 10.000l | 0.01 | 29.27 | 0.29 |
| MATPT10 | Ud | Tutor plantaciones+amarre | 1 | 1.85 | 1.85 |
| MATPT110 | kg | Estiercol | 1 | 0.04 | 0.04 |
| MATAGUA | m³ | Agua | 0.01 | 0.71 | 0.01 |
| MAT8PT159 | kg | Abono NPK lenta lib. 3-6 meses | 0.002 | 1.78 | 0.00 |
| MATPL39B | ud | Populus alba 1,0-1,5 m en cepellón (material; 28/07/2011) | 1 | 3.29 | 3.29 |
|  |  | Total |  |  | 6.05 |

| Medición | Uds. | Parcial |
|---|---|---|
| Segun medicion sobre plano | 9 | 9.00 |
| Total |  | 9 |

**P-102AMBPL39C** ud Plantación de Prunus lusitanica de 1,0-1,5 m en cepellón (06/04/2011)
59 ud × 6.05 (6.41 con costes indirectos) = 378.19
Prunus lusitanica de 1-2 savias de 1,0-1,5 m en cepellón en hoyo de 0,6x0,6x6,0 m abierto con retroexcavadora incluso apertura de hoyo, aporte de estiércol y abono, suministro y colocación de planta, relleno de hoyo, tutor, alcorcado, riego de implantación y colocación de protector de 120 cm de alto

| Código | Ud | Descripción | Rendimiento | Precio | Importe |
|---|---|---|---|---|---|
| MAO-002 | h | Encargado general | 0.01 | 20.46 | 0.20 |
| MAO-006 | h | Peón especialista | 0.005 | 16.72 | 0.08 |
| MAQ-002A1 | h | Retroexcavadora ruedas hidráulica 51/70 cv | 0.01 | 29.27 | 0.29 |
| MAQ-005A3 | h | Camión cisterna 10.000l | 0.01 | 29.27 | 0.29 |
| MATPT10 | Ud | Tutor plantaciones+amarre | 1 | 1.85 | 1.85 |
| MATPT110 | kg | Estiercol | 1 | 0.04 | 0.04 |
| MATAGUA | m³ | Agua | 0.01 | 0.71 | 0.01 |
| MAT8PT159 | kg | Abono NPK lenta lib. 3-6 meses | 0.002 | 1.78 | 0.00 |
| MATPL39B | ud | Populus alba 1,0-1,5 m en cepellón | 1 | 3.29 | 3.29 |
|  |  | Total |  |  | 6.05 |

| Medición | Uds. | Parcial |
|---|---|---|
| Segun medicion sobre plano | 59 | 59.00 |
| Total |  | 59 |

**P-102AMBPL31A** ud Plantación de Quercus coccifera 1,8-2,0m alt. CEP. (06/04/2011)
1362 ud × 16.09 (17.06 con costes indirectos) = 23235.72
Quercus ilex de 1,8-2,0m alt. de perímetro de tronco, suministrado en cepellón y plantación en hoyo de 1x1x1x m., incluso apertura del mismo con los medios indicados, abonado, formación de alcorque, tutor y primer riego.

| Código | Ud | Descripción | Rendimiento | Precio | Importe |
|---|---|---|---|---|---|
| MAO-002 | h | Encargado general | 0.1 | 20.46 | 2.05 |
| MAO-006 | h | Peón especialista | 0.2 | 16.72 | 3.34 |
| MAQ-002A1 | h | Retroexcavadora ruedas hidráulica 51/70 cv | 0.05 | 29.27 | 1.46 |
| MAQ-005A3 | h | Camión cisterna 10.000l | 0.01 | 29.27 | 0.29 |
| MAT8PT159 | kg | Abono NPK lenta lib. 3-6 meses | 0.002 | 1.78 | 0.00 |
| MATAGUA | m³ | Agua | 0.09 | 0.71 | 0.06 |
| MATPT10 | Ud | Tutor plantaciones+amarre | 1 | 1.85 | 1.85 |
| MATPT110 | kg | Estiercol | 1 | 0.04 | 0.04 |
| MATPL31A | Ud | Quercus coccifera 14-16 cm. cep. (material; 23/11/2020) | 1 | 7 | 7.00 |
|  |  | Total |  |  | 16.09 |

Claves: roble, medio, tronco, suministro, americano, perímetro, plantación, alcorque, riego, cepellón

**P-102AMBPL31** ud Plantación de Quercus ilex 1,8-2,0m alt. CEP.
25 ud × 65.7 (69.64 con costes indirectos) = 1741.00

**P-102AMBPL17B** ud Plantación de Retama esphaaero carpa 0.3-.5 en contenedor
9 ud × 1.22 (1.29 con costes indirectos) = 11.61

**P-102AMBPL34E** ud Plantación de Rosa canina 20-30 cm. CONT. (01/05/2004)
114 ud × 1.84 (1.95 con costes indirectos) = 222.30
Rosa canina de 0,20 a 0,30 m. de altura, suministrado en contenedor y plantación en hoyo de 0,6x0,6x0,6 m., incluso apertura del mismo a mano, abonado, formación de alcorque y primer riego.

| Código | Ud | Descripción | Rendimiento | Precio | Importe |
|---|---|---|---|---|---|
| MAO-002 | h | Encargado general | 0.02 | 20.46 | 0.41 |
| MAO-006 | h | Peón especialista | 0.04 | 16.72 | 0.67 |
| MAQ-005A3 | h | Camión cisterna 10.000l | 0.002 | 29.27 | 0.06 |
| MAT8PT159 | kg | Abono NPK lenta lib. 3-6 meses | 0.02 | 1.78 | 0.04 |
| MATAGUA | m³ | Agua | 0.016 | 0.71 | 0.01 |
| MATPT110 | kg | Estiercol | 1 | 0.04 | 0.04 |
| MATPLP34E | Ud | Rosa canina 20-30 cm. cont. (material; 01/05/2004) | 1 | 0.61 | 0.61 |
|  |  | Total |  |  | 1.84 |

Claves: contenedor, plantación, riego, alcorque, mano, suministro

| Medición | Uds. | Parcial |
|---|---|---|
| segun medicionsobre plano | 114 | 114.00 |
| Total |  | 114 |

**P-102AMBPL22** ud Plantación de Rosmarinus officinalis de 0,2-0,3 m en contenedor
260 ud × 1.71 (1.81 con costes indirectos) = 470.60

**P-102AMBPL17I** ud Plantación de Rubus ulmifolius 0,3-0.5m en contenedor (24/03/2017)
1879 ud × 1.31 (1.39 con costes indirectos) = 2611.81
Plantación de Rubus ulmifolius extensa de 0,3-0,50m de altura en contenedor incluso apertura de hoyo de 40 cm de diámetro y 40 cm de profundidad con barrena acoplada a miniexcavadora, suministro y colocación de planta, aporte de estiércol y abono, relleno de hoyo, alcorcado y riego de implantación.

| Código | Ud | Descripción | Rendimiento | Precio | Importe |
|---|---|---|---|---|---|
| MAO-002 | h | Encargado general | 0.01 | 20.46 | 0.20 |
| MAO-006 | h | Peón especialista | 0.01 | 16.72 | 0.17 |
| MAQ-002A5 | h | Mini-retroexcavadora tipo-1 | 0.01 | 11.56 | 0.12 |
| MAQ-005A3 | h | Camión cisterna 10.000l | 0.007 | 29.27 | 0.20 |
| MAT8PT159 | kg | Abono NPK lenta lib. 3-6 meses | 0.03 | 1.78 | 0.05 |
| MATAGUA | m³ | Agua | 0.01 | 0.71 | 0.01 |
| MATPT110 | kg | Estiercol | 2 | 0.04 | 0.08 |
| MATPL0017I | Ud | Rubus ulmifolius 0,3-0,5m contenedor (material; 24/03/2017) | 1 | 0.48 | 0.48 |
|  |  | Total |  |  | 1.31 |

**P-102AMBPL39** ud Plantación de Salix alba de 1,0-1,5 m en cepellón
31 ud × 6.05 (6.41 con costes indirectos) = 198.71

| Medición | Uds. | Parcial |
|---|---|---|
| Segun medicion sobre plano | 22 | 22.00 |
|  | 9 | 9.00 |
| Total |  | 31 |

**P-102AMBPL18** ud Plantación de Salix atrocinerea de 0,50-0,75 m en contenedor
26 ud × 2.13 (2.26 con costes indirectos) = 58.76

| Medición | Uds. | Parcial |
|---|---|---|
| Segun mediciones en plano | 26 | 26.00 |
| Total |  | 26 |

**P-102AMBPL36** ud Plantación de Salvia officinalis 20-30cm. CONT.
260 ud × 2.01 (2.13 con costes indirectos) = 553.80

**P-102AMBPL17** ud Plantación de Tamarix gallica de 0,8-1,0 m en cepellón
99 ud × 2.54 (2.69 con costes indirectos) = 266.31

**P-102AMBPL37** ud Plantación de Thymus vulgaris de 0,2-0,4 m en envase forestal
260 ud × 1.6 (1.7 con costes indirectos) = 442.00

**P-102AMBPL12B** m² Formación de pasto gramineas y leguminosas (13/04/2009)
80132 m² × 0.15 (0.16 con costes indirectos) = 12821.12
Formación de pasto por siembra de una mezcla de especies gramíneas y leguminosas, a determinar por la Dirección de Obra, incluso la limpieza del terreno, laboreo con dos pases de motocultor cruzados y abonado de fondo, rastrillado y retirada de todo material de tamaño superior a 2 cm., distribución de la semilla.

| Código | Ud | Descripción | Rendimiento | Precio | Importe |
|---|---|---|---|---|---|
| MAO-007 | h | Peón general | 0.005 | 16.6 | 0.08 |
| MAQ-102AMB | h. | Motocultor 60/80 cm. | 0.01 | 3.41 | 0.03 |
| MATP28MP012B | kg | gramínea y leguminosa (material; 13/04/2009) | 0.015 | 2.7 | 0.04 |
|  |  | Total |  |  | 0.15 |

**P-102AMBPL40** ud Tutor árbol (24/03/2017)
12 ud × 4.1 (4.35 con costes indirectos) = 52.20
Entutorado de árbol con 1 tutor vertical de rollizo de pino torneado, de 3 m de longitud y 8 cm de diámetro con punta en un extremo y baquetón en el otro, tanalizado en autoclave, hincado en el fondo del hoyo de plantación, retacado con la tierra de plantación, y sujeción del tronco con cincha textil no degradable, de 3-4 cm de anchura y tornillos galvanizados.

| Código | Ud | Descripción | Rendimiento | Precio | Importe |
|---|---|---|---|---|---|
| MT8515040 | ud | Kit tutor 1 pie rollizo de pino torneado 8 cm diámetro (material; 24/03/2017) | 1 | 3.43 | 3.43 |
| MAO-006 | h | Peón especialista | 0.04 | 16.72 | 0.67 |
|  |  | Total |  |  | 4.1 |

| Medición | Uds. | Parcial |
|---|---|---|
| pinus y quercus | 12 | 12.00 |
| Total |  | 12 |

### A3.2. GEST.AMB & ARQUEOLOG. EDAR (15/02/2000)
Importe: 91143.41

#### A3.2.1 MEDIDAS PROTECTORAS, CORRECTORAS (28/01/2002)
Importe: 11931.38

##### A3.2.1.1 ATMÓSFERA (14/02/2008)
Importe: 8293.12

**P-101AMB-MP1C** mes Protección atmosférica antipolvo+barredora EDAR (14/02/2008)
20.88 mes × 374.7 (397.18 con costes indirectos) = 8293.12
Protección atmosférica antipolvo mediante el riego de caminos y accesos con cuba de agua y limpieza mediante barredora con presencia permanente en obra de la EDAR

| Código | Ud | Descripción | Rendimiento | Precio | Importe |
|---|---|---|---|---|---|
| MAO-007 | h | Peón general | 2 | 16.6 | 33.20 |
| MAQ-021A | h | Barredora remolcada c/motor auxiliar | 10 | 7.88 | 78.80 |
| MAQ-005A2 | h | Camión cisterna 5-8.000 l. | 10 | 26.27 | 262.70 |
|  |  | Total |  |  | 374.7 |

| Medición | Uds. | Largo | Parcial |
|---|---|---|---|
| Obra meses secos | 0.58 | 36 | 20.88 |
| Total |  |  | 20.88 |

##### A3.2.1.2 SUELO (17/04/2002)
Importe: 1363

**P-101AMB-MP03** m Jalonamiento de protección malla
725 m × 1.55 (1.64 con costes indirectos) = 1189.00

| Medición | Uds. | Largo | Parcial |
|---|---|---|---|
| Perimetro de la EDAR en Malla | 1 | 725 | 725.00 |
| Nota: No incluye las referidas a ESS |  |  |  |
| Total |  |  | 725 |

**P-101AMB-MP09** m Jalonamiento de protección cinta
362.5 m × 0.45 (0.48 con costes indirectos) = 174.00

| Medición | Uds. | Largo | Parcial |
|---|---|---|---|
| Cinta para diversas protecciones | 725 | 0.5 | 362.50 |
| Nota No incluya las referidas a ESS |  |  |  |
| Total |  |  | 362.5 |

##### A3.2.1.3 HIDROLOGIA (28/01/2002)
Importe: 773.9

**P-101AMB-MP05** m Barrera de retención sedimentos
20 m × 4.49 (4.76 con costes indirectos) = 95.20

| Medición | Uds. | Largo | Parcial |
|---|---|---|---|
| Zona de arroyo | 1 | 20 | 20.00 |
| Total |  |  | 20 |

**P-101AMB-MP06** ud Balsa de decantación provisional zona instalaciones
1 ud × 640.28 (678.7 con costes indirectos) = 678.70

| Medición | Uds. | Parcial |
|---|---|---|
| Balsa en la EDAR | 1 | 1.00 |
| Total |  | 1 |

##### A3.2.1.4 FAUNA Y FLORA (17/04/2002)
Importe: 1501.36

**P-101AMB-MP07** ud Protección de árboles y arbustos
20 ud × 36.8 (39.01 con costes indirectos) = 780.20

| Medición | Uds. | Parcial |
|---|---|---|
| Proteccion arbolado alrededor y en la EDAR sin talar | 20 | 20.00 |
| Agrupación de árboles se considera jalonamiento |  |  |
| Total |  | 20 |

**P-101AMB-MP03** m Jalonamiento de protección malla
250 m × 1.55 (1.64 con costes indirectos) = 410.00

| Medición | Uds. | Largo | Parcial |
|---|---|---|---|
| Protección de vegetación de la zona | 5 | 50 | 250.00 |
| Total |  |  | 250 |

**P-101AMB-MP09** m Jalonamiento de protección cinta
250 m × 0.45 (0.48 con costes indirectos) = 120.00

| Medición | Uds. | Largo | Parcial |
|---|---|---|---|
| Protección de vegetación de la zona | 5 | 50 | 250.00 |
| Total |  |  | 250 |

**P-101AMB-MP10** ud Protector de fauna
18 ud × 10.02 (10.62 con costes indirectos) = 191.16

| Medición | Uds. | Largo | Parcial |
|---|---|---|---|
| Colocación en zonas de riesgo | 3 | 6 | 18.00 |
| Total |  |  | 18 |

#### A3.2.2 SEGUIMIENTO ARQUEOLÓGICO (15/02/2000)
Importe: 18282.75

**P-103AMBAR00B** Ud Informe arqueológico previo incl. tramitación autoriz. EDAR (26/09/2015)
1 Ud × 1095.68 (1161.42 con costes indirectos) = 1161.42
Informe arqueológico previo incluidas tramitaciones y tasas en el ámbito de actuaciones de la EDAR

| Código | Ud | Descripción | Rendimiento | Precio | Importe |
|---|---|---|---|---|---|
| MAO-008 | h | Arqueólogo. | 20 | 45 | 900.00 |
| MAT8ARQ | ud | Material informe arqueológico+p.p oficinas | 1 | 195.68 | 195.68 |
|  |  | Total |  |  | 1095.68 |

| Medición | Uds. | Parcial |
|---|---|---|
| Informe previo a las obras | 1 | 1.00 |
| Total |  | 1 |

**P-103AMBAR02B** mes Seguimiento intensivo arqueológico de las obras+informe EDAR (24/07/2013)
15 mes × 776.08 (822.64 con costes indirectos) = 12339.60
Control y seguimiento arqueológico en el ámbito de la EDAR realizado por equipo de técnicos cualificados en arquología y paleontología, dotados con medios materiales, vehículos. Incluso generación de informe de seguimiento.

| Código | Ud | Descripción | Rendimiento | Precio | Importe |
|---|---|---|---|---|---|
| MAO-008 | h | Arqueólogo. | 10 | 45 | 450.00 |
| MAQ-027 | h | vehículo todotereno-pick up | 10 | 13.04 | 130.40 |
| MAT8ARQ | ud | Material informe arqueológico+p.p oficinas | 1 | 195.68 | 195.68 |
|  |  | Total |  |  | 776.08 |

| Medición | Uds. | Parcial |
|---|---|---|
| Seguimiento en el movimiento de tierras EDAR | 15 | 15.00 |
| Nota : estimación del movimiento de tierras |  |  |
| Total |  | 15 |

**P-103AMBAR-03** Km2 Prospección arqueológica detallada, análisis y trabajo de campo
1 Km2 × 1925.72 (2041.26 con costes indirectos) = 2041.26

| Medición | Uds. | Largo | Parcial |
|---|---|---|---|
| Zona adyacente a l yacimiento | 0.01 | 100 | 1.00 |
| Total |  |  | 1 |

**P-103AMBAR-04** día Equipo espec. de prospección arqueológica intensiva
3 día × 861.78 (913.49 con costes indirectos) = 2740.47

| Medición | Uds. | Parcial |
|---|---|---|
| 3 dias equipo especializado | 3 | 3.00 |
| Total |  | 3 |

#### A3.2.3 PROGRAMA VIGILANCIA AMBIENTAL (12/07/2013)
Importe: 36787.82

**P-104AMBVA00B** Ud Redacción de PVA y PGR . EDAR (24/07/2013)
1 Ud × 1129.6 (1197.38 con costes indirectos) = 1197.38
Redacción de Plan de Vigilancia Ambiental y Plan de gestión de residuos en la EDAR

| Código | Ud | Descripción | Rendimiento | Precio | Importe |
|---|---|---|---|---|---|
| MAO-009 | h | Biólogo o Técnico Medioambientalista | 18 | 45 | 810.00 |
| MAQ-027 | h | vehículo todotereno-pick up | 2 | 13.04 | 26.08 |
| MATAMB-011 | ud | Material informe ambiental+p.p oficinas | 1.5 | 195.68 | 293.52 |
|  |  | Total |  |  | 1129.6 |

| Medición | Uds. | Parcial |
|---|---|---|
| 1 al inicio dela obra | 1 | 1.00 |
| Total |  | 1 |

**P-104AMBVA01B** mes Informe de seguimiento ambiental de las obra EDAR (24/07/2013)
36 mes × 761.76 (807.47 con costes indirectos) = 29068.92
Informe mensual de seguimiento del Plan de Vigilancia Ambiental ambiental de las obras de la EDAR incluyendo seguimiento de ISO 14001, etiqueta ecológica y materiales de obra.

| Código | Ud | Descripción | Rendimiento | Precio | Importe |
|---|---|---|---|---|---|
| MAO-009 | h | Biólogo o Técnico Medioambientalista | 12 | 45 | 540.00 |
| MAQ-027 | h | vehículo todotereno-pick up | 2 | 13.04 | 26.08 |
| MATAMB-011 | ud | Material informe ambiental+p.p oficinas | 1 | 195.68 | 195.68 |
|  |  | Total |  |  | 761.76 |

| Medición | Uds. | Parcial |
|---|---|---|
| Total de la obra | 36 | 36.00 |
| Total |  | 36 |

**P-104AMBVA02B** mes Seguimiento acústico (ruido ambiental) EDAR (12/07/2013)
6 mes × 81.14 (86.01 con costes indirectos) = 516.06
Medida de niveles de ruido en zona de obrade la EDAR desarrollada la medición a lo largo de una jornada laboral, con toma de datos en diversos puntos de la obra, y elaboración de informes periódicos posteriores por especialista cualificado, incluidos materiales y elementos auxiliares. Unidad totalmente terminada.

| Código | Ud | Descripción | Rendimiento | Precio | Importe |
|---|---|---|---|---|---|
| MAO-009 | h | Biólogo o Técnico Medioambientalista | 1 | 45 | 45.00 |
| MAQ-027 | h | vehículo todotereno-pick up | 1 | 13.04 | 13.04 |
| MATAMB-011 | ud | Material informe ambiental+p.p oficinas | 0.05 | 195.68 | 9.78 |
| MATAMB-012 | ud | Equipo de medida acústico+med. aux. | 0.005 | 2664.87 | 13.32 |
|  |  | Total |  |  | 81.14 |

| Medición | Uds. | Largo | Parcial |
|---|---|---|---|
| Una prueba cada 6 meses | 1 | 6 | 6.00 |
| Total |  |  | 6 |

**P-104AMBVA03B** Ud Informe especializado de flora EDAR (24/07/2013)
1 Ud × 2429.4 (2575.16 con costes indirectos) = 2575.16
Informe especializado ambiental a realizar por técnico competente consistentes en inventario de especies vegetales existente en la zona de actuación de actuación de la EDAR, levantamiento, planos e informe.
Incluidos gastos de desplazaminto y material de oficina

| Código | Ud | Descripción | Rendimiento | Precio | Importe |
|---|---|---|---|---|---|
| MAO-009 | h | Biólogo o Técnico Medioambientalista | 25 | 45 | 1125.00 |
| MAQ-027 | h | vehículo todotereno-pick up | 25 | 13.04 | 326.00 |
| MATAMB-011 | ud | Material informe ambiental+p.p oficinas | 5 | 195.68 | 978.40 |
|  |  | Total |  |  | 2429.4 |

| Medición | Uds. | Parcial |
|---|---|---|
| Informe al inicio de la obra | 1 | 1.00 |
| Total |  | 1 |

**P-104AMBVA04B** Ud Informe especializado de fauna EDAR (24/07/2013)
1 Ud × 2719.6 (2882.78 con costes indirectos) = 2882.78
Informe especializado ambiental a realizar por técnico competente consistentes en batida faunística en la zona de actuación de actuación de la EDAR. Incluidos gastos de desplazamiento y material de oficina y redacción de informe.

| Código | Ud | Descripción | Rendimiento | Precio | Importe |
|---|---|---|---|---|---|
| MAO-009 | h | Biólogo o Técnico Medioambientalista | 30 | 45 | 1350.00 |
| MAQ-027 | h | vehículo todotereno-pick up | 30 | 13.04 | 391.20 |
| MATAMB-011 | ud | Material informe ambiental+p.p oficinas | 5 | 195.68 | 978.40 |
|  |  | Total |  |  | 2719.6 |

| Medición | Uds. | Parcial |
|---|---|---|
| 1 al inicio de la obra | 1 | 1.00 |
| Total |  | 1 |

**P-104AMBVA05** ud Informe y analítica de muestra de aguas
2 ud × 258.26 (273.76 con costes indirectos) = 547.52

| Medición | Uds. | Parcial |
|---|---|---|
| Analitica en Madre Vieja antes y despues de obra | 2 | 2.00 |
| Total |  | 2 |

#### A3.2.4 INTEGRACIÓN PAISAJÍSTICA (10/11/2000)
Importe: 24141.46

**P-102AMB-PL04** Ud Podas y Realces ejecución manual hasta h <= 3,5 m
15 Ud × 47.16 (49.99 con costes indirectos) = 749.85

| Medición | Uds. | Parcial |
|---|---|---|
| Podas arbolado alrededor | 15 | 15.00 |
| Total |  | 15 |

**P-102AMB-PL06** Pie Apeo árboles ø >20-<=30 cm densidad <=750 pies/ha c/mat (R.E.A.)
40 Pie × 113.23 (120.02 con costes indirectos) = 4800.80

| Medición | Uds. | Parcial |
|---|---|---|
| Apeo de arbolado en parcela | 40 | 40.00 |
| Medición en plano |  |  |
| Total |  | 40 |

**P-102AMBPL08** mes Mantenimiento de plantaciones, riego y reposición extraordinaria
3 mes × 820.1 (869.31 con costes indirectos) = 2607.93

| Medición | Uds. | Parcial |
|---|---|---|
| Ultimo verano desde la plantacion | 3 | 3.00 |
| Total |  | 3 |

**P-102AMBPL11** m² Hidrosiembra incluso rastrillado y tapado (28/01/2002)
7203.76 m² × 0.46 (0.49 con costes indirectos) = 3529.84
Hidrosiembra incluso rastrillado previo de taludes y tapado posterior de la hidrosiembra en una segunda pasada, ejecutado la hidrosiembra y el tapado en la misma jornada.

| Código | Ud | Descripción | Rendimiento | Precio | Importe |
|---|---|---|---|---|---|
| MAO-002 | h | Encargado general | 0.005 | 20.46 | 0.10 |
| MAO-006 | h | Peón especialista | 0.005 | 16.72 | 0.08 |
| MAQ-029 | h | Hidrosembradora sobre camión (maquinaria; 02/08/2007) | 0.005 | 19.1 | 0.10 |
| MATAGUA | m³ | Agua | 0.008 | 0.71 | 0.01 |
| MAT8HIDRO01 | kg | Mezcla de semilla (material; 27/02/2007) | 0.035 | 1.25 | 0.04 |
| MAT8HIDRO02 | l | Acido húmico (material; 28/01/2002) | 0.005 | 0.9 | 0.00 |
| MAT8ESTABILI | kg | Estabilizante sintético de base acrílica (material; 28/01/2002) | 0.06 | 1.16 | 0.07 |
| MAT8HIDRO04 | kg | Mulch de fibra corta (material; 28/01/2002) | 0.28 | 0.16 | 0.04 |
| MAT8PT159 | kg | Abono NPK lenta lib. 3-6 meses | 0.01 | 1.78 | 0.02 |
|  |  | Total |  |  | 0.46 |

| Medición | Uds. | Largo | Parcial |
|---|---|---|---|
| Segun plano, taludes y superficies | 1 | 7203.76 | 7203.76 |
| Total |  |  | 7203.76 |

**P-102AMBPL12** m² Formación cesped rústico<5000 m2
2840 m² × 1.71 (1.81 con costes indirectos) = 5140.40

| Medición | Uds. | Largo | Parcial |
|---|---|---|---|
| Medición segun plano zona aromaticas | 2 | 270 | 540.00 |
| Resto zonas libres | 2 | 400 | 800.00 |
| Zona de entrada | 1 | 1500 | 1500.00 |
| Total |  |  | 2840 |

**P-102AMBPL13** ud Trasplante de ejemplares arbóreos de tamaño medio
15 ud × 49.45 (52.42 con costes indirectos) = 786.30

| Medición | Uds. | Parcial |
|---|---|---|
| Trnsplante | 15 | 15.00 |
| Total |  | 15 |

**P-102AMBPL40** ud Tutor árbol
3 ud × 4.1 (4.35 con costes indirectos) = 13.05

| Medición | Uds. | Parcial |
|---|---|---|
| Pra pino y encina | 3 | 3.00 |
| Total |  | 3 |

**P-102AMBPL31** ud Plantación de Quercus ilex 1,8-2,0m alt. CEP.
2 ud × 65.7 (69.64 con costes indirectos) = 139.28

| Medición | Uds. | Parcial |
|---|---|---|
| Segun plantacion | 2 | 2.00 |
| Total |  | 2 |

**P-102AMBPL03** ud Plantación de Pinus pinea de 1,2-1,5 m en contenedor
5 ud × 9.73 (10.31 con costes indirectos) = 51.55

| Medición | Uds. | Parcial |
|---|---|---|
| Tipo plantacion | 5 | 5.00 |
| Total |  | 5 |

**P-102AMBPL30** ud Plantación de Cupressus sempervirens de 1,5-1,75 m en contenedor
750 ud × 6.89 (7.3 con costes indirectos) = 5475.00

| Medición | Uds. | Largo | Parcial |
|---|---|---|---|
| Perimetro de la EDAR | 750 | 1 | 750.00 |
| Total |  |  | 750 |

**P-102AMBPL17B** ud Plantación de Retama esphaaero carpa 0.3-.5 en contenedor
2 ud × 1.22 (1.29 con costes indirectos) = 2.58

| Medición | Uds. | Parcial |
|---|---|---|
| Tipo plantacion | 2 | 2.00 |
| Total |  | 2 |

**P-102AMBPL17C** ud Plantación de Pistacea lentiscus de 0,3-0.5m en contenedor
3 ud × 1.31 (1.39 con costes indirectos) = 4.17

| Medición | Uds. | Parcial |
|---|---|---|
| Tipo plantacion | 3 | 3.00 |
| Total |  | 3 |

**P-102AMBPL25** ud Plantación de arbutus unedo a de 0,50-0,75 cm en contenedor
2 ud × 7.15 (7.58 con costes indirectos) = 15.16

| Medición | Uds. | Parcial |
|---|---|---|
| Tipo plantacion | 2 | 2.00 |
| Total |  | 2 |

**P-102AMBPL10B** ud Plantación de Myrtus communis de0,4-0,6 m de alto en contenedor
3 ud × 2.14 (2.27 con costes indirectos) = 6.81

| Medición | Uds. | Parcial |
|---|---|---|
| Tipo plantacion | 3 | 3.00 |
| Total |  | 3 |

**P-102AMBPL21** ud Plantación de Lavandula latifolia de 0,3-0,5 m de altura en cont
52 ud × 1.68 (1.78 con costes indirectos) = 92.56

| Medición | Uds. | Parcial |
|---|---|---|
| EDAR | 52 | 52.00 |
| Total |  | 52 |

**P-102AMBPL36** ud Plantación de Salvia officinalis 20-30cm. CONT.
52 ud × 2.01 (2.13 con costes indirectos) = 110.76

| Medición | Uds. | Parcial |
|---|---|---|
| EDAR | 52 | 52.00 |
| Total |  | 52 |

**P-102AMBPL37** ud Plantación de Thymus vulgaris de 0,2-0,4 m en envase forestal
52 ud × 1.6 (1.7 con costes indirectos) = 88.40

| Medición | Uds. | Parcial |
|---|---|---|
| EDAR | 52 | 52.00 |
| Total |  | 52 |

**P-102AMBPL22** ud Plantación de Rosmarinus officinalis de 0,2-0,3 m en contenedor
52 ud × 1.71 (1.81 con costes indirectos) = 94.12

| Medición | Uds. | Parcial |
|---|---|---|
| EDAR | 52 | 52.00 |
| Total |  | 52 |

**P-102AMBPL14** m2 Formación de rocalla mixta piedra de musgo
15 m2 × 27.23 (28.86 con costes indirectos) = 432.90

| Medición | Uds. | Parcial |
|---|---|---|
| EN la zona de aromaticas | 15 | 15.00 |
| Total |  | 15 |

## A4 GESTION DE RESIDUOS (28/12/2009)
Importe: 77033.99

### A4.1 GEST. RESIDUOS AGRUPACIÓN VERTIDOS (28/12/2009)
Importe: 50097.7

**PGESRES100** ud Punto limpio en obra para acopio y almacén de los residuos (15/07/2013)
5 ud × 1987.74 (2107 con costes indirectos) = 10535.00
Punto limpio en obra para acopio y almacén de los residuos generados en la construcción. Incluye una zona despejada para el acopio de material no peligroso así como una zona habilitada para materiales peligrosos. esta última se constituye por una estructura de chapa prefabricada de 9x3 m que supone la parte superior del almacenamiento (techo y las paredes), la parte inferior consta de una solera de hormigón, (que actuará como cubeto de retención ante posibles derrames líquidos) lo cual requiere una excavación a máquina previa de 20 cm, para colocar un encachado de piedra y una lámina de plástico, después se realizará la solera de hormigón de 15 cm de espesor con mallazo de acero, para constituir la base del almacén que deberá tener una mínima inclinación para desembocar a un sumidero sifónico de pvc, que se conectará con un tubo de pvc (con una longitud de unos 6 m) a una arqueta prefabricada también de PVC. dicha arqueta requerirá además de una fábrica de ladrillo tosco para proteger dicho elemento. el precio del almacén incluye además un cartel de identificación, un extintor de polvo abc, así como sepiolita para recoger posibles derrames líquidos pastosos (ej. grasas). inclusive la mano de obra necesaria para la colocación del cartel, el extintor, la sepiolita, así como de la lámina de plástico y tornillos que sujeten la estructura prefabricada a la solera de hormigón.

| Código | Ud | Descripción | Rendimiento | Precio | Importe |
|---|---|---|---|---|---|
| MAO-002 | h | Encargado general | 0.301 | 20.46 | 6.16 |
| MAO-004C | h | Oficial 1ª O. Civil | 0.577 | 17.53 | 10.11 |
| MAO-007 | h | Peón general | 5 | 16.6 | 83.00 |
| MAQ-033 | h | Maquinaria y transporte especializado gestión de residuos (maquinaria; 15/07/2013) | 0.25 | 64.71 | 16.18 |
| MAT8GES-RES10 | ud | Punto limpio incl. elmentos y obra civil (material; 25/05/2017) | 1 | 1872.29 | 1872.29 |
|  |  | Total |  |  | 1987.74 |

| Medición | Uds. | Parcial |
|---|---|---|
| EBAR LB+ramal | 1 | 1.00 |
| EBAR PR+ramal | 1 | 1.00 |
| EBAR SR+ramal | 1 | 1.00 |
| EBAR Gc+ramal | 1 | 1.00 |
| EBAR Cy+ramal | 1 | 1.00 |
| Total |  | 5 |

**PGESRES180A** ud Carga, tte. y deposic. RCD`S tipo II (no petreos) Agrup.vert. (28/12/2009)
1 ud × 12436.35 (13182.53 con costes indirectos) = 13182.53
Carga , transporte y deposición de residuos tipo II de naturaleza no pétrea, incluida : selección, carga , transporte, descarga y canón de gestión en obras de finidas en la agrupación de vertidos

| Código | Ud | Descripción | Rendimiento | Precio | Importe |
|---|---|---|---|---|---|
| MAQ-033 | h | Maquinaria y transporte especializado gestión de residuos | 85 | 64.71 | 5500.35 |
| MAO-007 | h | Peón general | 85 | 16.6 | 1411.00 |
| MAO-010 | h | Gestor de residuos autorizado icl. canon | 85 | 65 | 5525.00 |
|  |  | Total |  |  | 12436.35 |

**PGESRES150A** ud Carga, tte. y deposic. RCD`S tipo II (petreos) agrup. vert (28/12/2009)
1 ud × 19020.3 (20161.52 con costes indirectos) = 20161.52
Carga , transporte y deposición de residuos tipo II de naturaleza pétrea, incluida :selección, carga , transporte, descarga y canón de gestión en obras definidas en la agrupación de vertidos

| Código | Ud | Descripción | Rendimiento | Precio | Importe |
|---|---|---|---|---|---|
| MAQ-033 | h | Maquinaria y transporte especializado gestión de residuos | 130 | 64.71 | 8412.30 |
| MAO-007 | h | Peón general | 130 | 16.6 | 2158.00 |
| MAO-010 | h | Gestor de residuos autorizado icl. canon | 130 | 65 | 8450.00 |
|  |  | Total |  |  | 19020.3 |

**PGESRES200A** ud Carga, transporte y deposición de Residuos peligrosos agrup. ver (28/12/2009)
1 ud × 5866.65 (6218.65 con costes indirectos) = 6218.65
Carga, transporte y deposición controlada en vertedero autorizado de residuos peligrosos , así como los medios auxiliares necesarios. Incluido el canon de vertid oen obras definidas en la agrupación de vertidos

| Código | Ud | Descripción | Rendimiento | Precio | Importe |
|---|---|---|---|---|---|
| MAQ-033 | h | Maquinaria y transporte especializado gestión de residuos | 15 | 64.71 | 970.65 |
| MAO-007 | h | Peón general | 60 | 16.6 | 996.00 |
| MAO-010 | h | Gestor de residuos autorizado icl. canon | 60 | 65 | 3900.00 |
|  |  | Total |  |  | 5866.65 |

### A4.2 GESTI. RESIDUOS EDAR (28/12/2009)
Importe: 26936.29

**PGESRES100** ud Punto limpio en obra para acopio y almacén de los residuos
1 ud × 1987.74 (2107 con costes indirectos) = 2107.00

**PGESRES180B** ud Carga, tte. y deposic. RCD`S tipo II (no petreos) EDAR (28/12/2009)
1 ud × 8778.6 (9305.32 con costes indirectos) = 9305.32
Carga , transporte y deposición de residuos tipo II de naturaleza no pétrea, incluida :selección, carga , transporte, descarga y canón de gestión en obras definidas en la EDAR

| Código | Ud | Descripción | Rendimiento | Precio | Importe |
|---|---|---|---|---|---|
| MAQ-033 | h | Maquinaria y transporte especializado gestión de residuos | 60 | 64.71 | 3882.60 |
| MAO-007 | h | Peón general | 60 | 16.6 | 996.00 |
| MAO-010 | h | Gestor de residuos autorizado icl. canon | 60 | 65 | 3900.00 |
|  |  | Total |  |  | 8778.6 |

**PGESRES150B** ud Carga, tte. y deposic. RCD`S tipo II (petreos) EDAR (28/12/2009)
1 ud × 10410.6 (11035.24 con costes indirectos) = 11035.24
Carga , transporte y deposición de residuos tipo II de naturaleza pétrea, incluida :selección, carga , transporte, descarga y canón de gestión en obras definidas en la EDAR

| Código | Ud | Descripción | Rendimiento | Precio | Importe |
|---|---|---|---|---|---|
| MAQ-033 | h | Maquinaria y transporte especializado gestión de residuos | 60 | 64.71 | 3882.60 |
| MAO-007 | h | Peón general | 80 | 16.6 | 1328.00 |
| MAO-010 | h | Gestor de residuos autorizado icl. canon | 80 | 65 | 5200.00 |
|  |  | Total |  |  | 10410.6 |

**PGESRES200B** ud Carga, transporte y deposición de Residuos peligrosos EDAR (28/12/2009)
1 ud × 4234.65 (4488.73 con costes indirectos) = 4488.73
Carga, transporte y deposición controlada en vertedero autorizado de residuos peligrosos de toda la obra, así como los medios auxiliares necesarios. Incluido el canon de vertido en obras definidas en la EDAR

| Código | Ud | Descripción | Rendimiento | Precio | Importe |
|---|---|---|---|---|---|
| MAQ-033 | h | Maquinaria y transporte especializado gestión de residuos | 15 | 64.71 | 970.65 |
| MAO-007 | h | Peón general | 40 | 16.6 | 664.00 |
| MAO-010 | h | Gestor de residuos autorizado icl. canon | 40 | 65 | 2600.00 |
|  |  | Total |  |  | 4234.65 |

## A5 SEGURIDAD Y SALUD (12/07/2021)
Importe: 420003.8
Ud de Medidas de Seguridad y Salud en obras descritas en el anejo 18 Estudio de seguridad y salud

**A5.1** Ud Seguridad y Salud (12/07/2021)
1 Ud × 396230 (420003.8 con costes indirectos) = 420003.80

## A6 VARIOS (14/10/2015)
Importe: 19173.65

**P90VAR4** Ud Difusión y comunicación actuación (14/10/2015)
1 Ud × 18088.35 (19173.65 con costes indirectos) = 19173.65
Difusión y comunicación de las obras consistente en :
a)-Emisisión de 2 anuncios en periódico de gran tirada,
b)-2 anuncios publicitarios en medio de radiodifusión ,
c)-edición de 200 folletos explicativos tipo tríptico de alta calidad,
d)-desarrollo de WEB informativa y de seguimiento de las obras con el volcado informativo del avance de obra, estado
f)-Reportaje fotográfico de evolución de obra
g)-CD video divulgativo
h)-Presentación y actos varios
i)-Monolito actuación

| Código | Ud | Descripción | Rendimiento | Precio | Importe |
|---|---|---|---|---|---|
| OTROVAR4A | Ud | Emisión periódico (15/06/2017) | 2 | 313.63 | 627.26 |
| OTROVAR4B | Ud | Publicidad radiofónica (15/06/2017) | 2 | 313.63 | 627.26 |
| OTROVAR4C | Ud | WEB y seguimiento (14/10/2015) | 1 | 2748.22 | 2748.22 |
| OTROVAR4D | Ud | Folletos tripticos (14/10/2015) | 200 | 15.12 | 3024.00 |
| OTROVAR4E | Ud | Reportaje fotográfico (08/06/2017) | 3 | 1717.65 | 5152.95 |
| OTROVAR4F | Ud | Presentación actos varios y CD 3D (08/06/2017) | 2 | 2610.8 | 5221.60 |
| OTROVAR4H | Ud | Monolito actuación (14/10/2015) | 1 | 687.06 | 687.06 |
|  |  | Total |  |  | 18088.35 |

## A7 EXPLOTACIÓN Y PUESTA EN MARCHA (04/12/2020)
Importe: 849952.66

### A7.1 Costes Fijos (24/03/2021)
Importe: 317822.72

**P7.1.1** año Personal (24/03/2021)
1 año × 157415.09 (166860 con costes indirectos) = 166860.00
Coste anual de personal según anejo 15 Costes De Explotación Y Pruebas Durante La Puesta En Marcha

| Código | Ud | Descripción | Rendimiento | Precio | Importe |
|---|---|---|---|---|---|
| OTROSP711 | año | Personal (24/03/2021) | 1 | 157415.09 | 157415.09 |
|  |  | Total |  |  | 157415.09 |

**P7.1.2** año Término de potencia (24/03/2021)
1 año × 43188.11 (45779.4 con costes indirectos) = 45779.40
Coste anual de Término de Potencia según anejo 15 Costes De Explotación Y Pruebas Durante La Puesta En Marcha

| Código | Ud | Descripción | Rendimiento | Precio | Importe |
|---|---|---|---|---|---|
| OTROSP712 | año | Termino potencia explotación (24/03/2021) | 1 | 43188.11 | 43188.11 |
|  |  | Total |  |  | 43188.11 |

**P7.1.3** año Mantenimiento y conservación (24/03/2021)
1 año × 84709.74 (89792.32 con costes indirectos) = 89792.32
Coste anual gastos Mantenimiento y conservación según anejo 15 Costes De Explotación Y Pruebas Durante La Puesta En Marcha

| Código | Ud | Descripción | Rendimiento | Precio | Importe |
|---|---|---|---|---|---|
| OTROS713 | año | Mantenimiento y consevación (24/03/2021) | 1 | 84709.74 | 84709.74 |
|  |  | Total |  |  | 84709.74 |

**P7.1.4** año Administrativos y varios (24/03/2021)
1 año × 10439.62 (11066 con costes indirectos) = 11066.00
Coste anual gastos Administrativos y varios según anejo 15 Costes De Explotación Y Pruebas Durante La Puesta En Marcha

| Código | Descripción | Rendimiento | Precio | Importe |
|---|---|---|---|---|
| OTROSP714 | Administrativos y varios (24/03/2021) | 1 | 10439.62 | 10439.62 |
|  | Total |  |  | 10439.62 |

**P7.1.5** año Mantenimiento desodorización (24/03/2021)
1 año × 825.47 (875 con costes indirectos) = 875.00
Coste anual gastos Mantenimiento desodorización según anejo 15 Costes De Explotación Y Pruebas Durante La Puesta En Marcha

| Código | Ud | Descripción | Rendimiento | Precio | Importe |
|---|---|---|---|---|---|
| OTROSP715 | año | Mantenimiento desodorización (24/03/2021) | 1 | 825.47 | 825.47 |
|  |  | Total |  |  | 825.47 |

**P7.1.6** año Reposición de lámparas (24/03/2021)
1 año × 3254.72 (3450 con costes indirectos) = 3450.00
Coste anual gastos Reposición de lámparas según anejo 15 Costes De Explotación Y Pruebas Durante La Puesta En Marcha

| Código | Ud | Descripción | Rendimiento | Precio | Importe |
|---|---|---|---|---|---|
| OTROSP716 | año | Reposición lámparas (24/03/2021) | 1 | 3254.72 | 3254.72 |
|  |  | Total |  |  | 3254.72 |

### A7.2 Costes Variables (24/03/2021)
Importe: 482177.44

**P7.2.1** año Energía eléctrica (24/03/2021)
1 año × 331166.74 (351036.74 con costes indirectos) = 351036.74
Coste anual Energía Eléctrica según anejo 15 Costes De Explotación Y Pruebas Durante La Puesta En Marcha

| Código | Ud | Descripción | Rendimiento | Precio | Importe |
|---|---|---|---|---|---|
| OTROSP721 | año | Energía eléctrica (24/03/2021) | 1 | 331166.74 | 331166.74 |
|  |  | Total |  |  | 331166.74 |

**P7.2.2** año Reactivos (24/03/2021)
1 año × 56589.63 (59985.01 con costes indirectos) = 59985.01
Coste anual de Reactivos según anejo 15 Costes De Explotación Y Pruebas Durante La Puesta En Marcha

| Código | Ud | Descripción | Rendimiento | Precio | Importe |
|---|---|---|---|---|---|
| OTROSP722 | año | Reactivos (24/03/2021) | 1 | 56589.63 | 56589.63 |
|  |  | Total |  |  | 56589.63 |

**P7.2.3** año Gestión de residuos (24/03/2021)
1 año × 67128.01 (71155.69 con costes indirectos) = 71155.69
Coste anual de Gestión de residuos según anejo 15 Costes De Explotación Y Pruebas Durante La Puesta En Marcha

| Código | Ud | Descripción | Rendimiento | Precio | Importe |
|---|---|---|---|---|---|
| ÓTROSP723 | año | Gestión residuos explotación (24/03/2021) | 1 | 67128.01 | 67128.01 |
|  |  | Total |  |  | 67128.01 |

### A7.3 Pruebas preoperacionales (04/12/2020)
Importe: 49952.5

**A7.3.1** UD Pruebas preoperacionales (04/12/2020)
1 UD × 47125 (49952.5 con costes indirectos) = 49952.50
Unidad de pruebas pre operacionales definidas en el punto 4 del anejo 15, Estudio De Costes De Explotación Y Pruebas Durante La Puesta En Marcha

| Código | Ud | Descripción | Rendimiento | Precio | Importe |
|---|---|---|---|---|---|
| OTROSP731 | Ud | Pruebas preoperacionales (04/12/2020) | 1 | 47125 | 47125.00 |
|  |  | Total |  |  | 47125 |

## Mediciones

**$EQSANRO02** Ud Tromel rotativo para fosas sépticas (material)
1 Ud × 41250
Descripción paramétrica:
~~~
Equipo de pretratamiento de fangos de fosas sépticas:
Modelo: Speco TSB 1-30 304/FE especial
Caudal de agua a tratar: De 20 a 80 m3/h
Tipo de agua residual: Fangos de fosas sépticas
Sólidos en suspensión a la entrada: Entre el 1% y el 3 %
Luz de paso: 10 mm perforado
Especificaciones técnicas
Tamiz tornillo inclinado modelo: GCPC 700 especial
Luz de paso: 10 mm perforado
Diámetro del tamiz: 700 mm
Inclinación: 35º
Tipo de sinfín de transporte: Sin eje de gran espesor
Diámetro nominal: 324 mm
Válvula motorizada con accesorio de conexión rápida tipo Perrot DN 100.
Cajón en acero inoxidable AISI 316 L
Resto de elementos, ver ficha técnica
Segun EM1914
~~~

**$MCAEH80** ud Medidor electromagnético en tubería DN 80 mm tipo2 (material)
1 ud × 900

*Pliego de condiciones*
1-10-2002

**$CLIMAT71** Ud Equipo climatización 7,1 KW (material)
1 Ud × 2100
Descripción paramétrica:
~~~
Equipo para climatización de laboratorio.
Sistema bomba de calor
Fabricante MITSUBISHI ENERGI o similar
Modelo: FDTC35VFNX
Características
~~~

**$CLIMAT35vf** Ud Equipo climatización 4,5 KW (material)
1 Ud × 1005
Descripción paramétrica:
~~~
Equipo para climatización de laboratorio.
Sistema bomba de calor
Fabricante MITSUBISHI ENERGI o similar
Modelo: FDTC35VFNX
Características
~~~

**$CLIMAT25z** Ud Equipo climatización 2,5 KW (material)
1 Ud × 955
Descripción paramétrica:
~~~
Equipo para climatización de laboratorio.
Sistema bomba de calor
Fabricante MITSUBISHI ENERGI o similar
Modelo: FDTC35VFNX
Características
~~~

**TREG5015** Ud Puente grua 5 TM L=18m
1 Ud × 18564

| Medición | Uds. | Parcial |
|---|---|---|
| Edificio Pretratamiento | 1 | 1.00 |
| Total |  | 1 |

**P6POLIP6300** UD Polipasto eléctrico elevación 6.300 Kg
1 UD × 6099.6

**TREG5015_2** Ud Puente grua 5 TM Luz=14.5m
1 Ud × 17503.2

| Medición | Uds. | Parcial |
|---|---|---|
| Edificio Fangos | 1 | 1.00 |
| Total |  | 1 |

**P6POLIP2000** UD Polipasto eléctrico de 2.000 kg
2 UD × 4879.68

| Medición | Uds. | Parcial |
|---|---|---|
| Pozo Recirculación ext. fangos | 1 | 1.00 |
| En sala Cogeneración | 1 | 1.00 |
| Total |  | 2 |

## Precios auxiliares

**%MONT-3 VAR** % Montaje y pruebas-3% (18/11/2011)
Precio: 3
Costes Indirectos

| Código | Ud | Descripción | Rendimiento |
|---|---|---|---|
| %P.P. PMAT | % | Pequeño material | 15 % |

**%MONT-3BOM** % Prueba en banco de pruebas bombeo (18/11/2011)
Precio: 3
Costes Indirectos

| Código | Ud | Descripción | Rendimiento |
|---|---|---|---|
| %P.P. PMAT | % | Pequeño material | 15 % |

**AUXP4RSV1A** ud Sostenimiento cruce sin rep. serv.DN<500 (material; 26/06/2013)
Precio: 349.19
Localización de servicio afectado, tramitación y gestión de autorización y operación de cruce sin reposición sobre elemento de infraestructura existente (conducción de saneamiento (DN <500mm), abastecimiento (DN<500mm), teléfono, comunicaciones de telefonía, general o fibra óptica de cualquier tamaño ...), consistente en labores de localización mediante microgravimentría y/o cala con excavación manual y/o mecánica a su alrededor, operaciones de sostenimiento con vigas y perfiles laminados, refuerzo de líneas del servicio, excavación en mina, sostenimiento y apuntalamiento del servicio durante la operación, carga y transporte de material a vertedero autorizado, posterior relleno con hormigón, relleno seleccionado manual y compactado. Unidad totalmente terminada de sostenimiento, mantenimiento y reposición de servicio.

| Código | Ud | Descripción | Rendimiento | Precio | Importe |
|---|---|---|---|---|---|
| MAO-002 | h | Encargado general | 0.1 | 20.46 | 2.05 |
| MAO-007 | h | Peón general | 2 | 16.6 | 33.20 |
| MAQ-003A4 | h | Pala cargadora oruga 100/131 CV | 2 | 44.28 | 88.56 |
| MAQ-005A3 | h | Camión cisterna 10.000l | 0.2 | 29.27 | 5.85 |
| MAQ-007A1 | h | Compactador rulo vibrante autoprop. tandem 8t-10t | 0.012 | 36.13 | 0.43 |
| MATAGUA | m³ | Agua | 0.08 | 0.71 | 0.06 |
| MAT1SUELO-1 | m³ | Suelo seleccionado s/ PG3 incl. tte. a obra | 0.5 | 2.01 | 1.01 |
| MAT4ACER-04 | kg | Acero laminado S 275JR | 32 | 1.25 | 40.00 |
| MAT4HORHM20A1 | m³ | Hormigón HM-20/B/20/IIa a pie obra | 0.35 | 47.28 | 16.55 |
| OTRO-GRAVIM | ud | Localización de servicios mediante gravimetría | 1 | 107.53 | 107.53 |
| OTRO-SOSTEN1 | ud | Material vario sostenimiento servicios | 1 | 53.95 | 53.95 |
|  |  | Total |  |  | 349.19 |

## Recursos

**MAQ-003A5** h Pala cargadora oruga 131/160 CV
Relación comercial: 4001, 0, Z0000, 37.01, Z0100, 29.5, Z0500, 34.88, Z0600, 38.39, Z0700, 39.03, Z1200, 41.63, Z1900

**MAQ-003A3** h Pala cargadora oruga 71/100 CV
Relación comercial: 4001, 0, Z0000, 37.01, Z0100, 29.5, Z0500, 34.88, Z0600, 38.39, Z0700, 39.03, Z1200, 41.63, Z1900

**MAQ-006B** h Martillo hidráulico 1000-1500 kg, s/MO
Relación comercial: 6.44

**MAQ-0300** h Equipo de vibración hinca y extracción tablestacas
Equipo de vibración para hinca y extracción de tablestacas.

**MAT1M13ET010** m² Tablestaca acero AZ50 o similar incluso p.p. puntales y acodalam
Claves: chapa

**MAQ-006C** h Martillo Hid. 1500-2000 kg, s/MO
Relación comercial: 6.44

**MAT4MORT150** m³ Mortero M-150 micropilote
Relación comercial: 0.2644453259289

**MAT4HORHA30F** m³ Hormigón HA 30/F/12/IV+Qb a pie de obra
Relación comercial: 0.2644453259289

**MAT4ACNL5** m² Arriostre con estructura metálica tablestaca
Claves: chapa

**%TABLEST01** % Obra civil preparación plataforma, accesos, etc hinca
Costes Indirectos

**MAT4HOR-005** l Líquido de curado
Relación comercial: 0.0181505655524

**MAT4HORHM15B** m³ Hormigón HNE-150 a pie obra- H-ciclópeo
Relación comercial: 0.2704554469727

**MAT4HORHM20A1** m³ Hormigón HM-20/B/20/IIa a pie obra
Relación comercial: 0.2704554469727

**MAT4HORHM20C** m³ Hormigón HM-20/B/20/IV-Qb SR a pie de obra
Relación comercial: 0.2704554469727

**MAT4HORHM15A** m³ Hormigón HL-150/P/20 a pie obra
Relación comercial: 0.2704554469727

**MATTUBFS300C4** m Tub de FD san. Ø300 PH1 o sim. Rev int Poliuret o epoxi ceram
s.

**MATTUBPO11020** m Tubería de PVC-O DN110 PN20 Clase 500
Tubería de fundición dúctil para abastecimiento/agua regenerada, DN 250 mm, Clase 64 con revestimiento interior de mortero de cemento y exterior de zinc y barniz bituminoso o epoxi, color exterior y marcado según Normas de Canal de Isabel II Gestión vigentes, incluso parte proporcional de junta automática flexible y medios auxiliares.

**MATTUBPO40020** m Tubería de PVC-O DN400 PN20 Clase 500
Tubería de fundición dúctil para abastecimiento/agua regenerada, DN 250 mm, Clase 64 con revestimiento interior de mortero de cemento y exterior de zinc y barniz bituminoso o epoxi, color exterior y marcado según Normas de Canal de Isabel II Gestión vigentes, incluso parte proporcional de junta automática flexible y medios auxiliares.

**MATTUBPO50020** m Tubería de PVC-O DN500 PN20 Clase 500
Tubería de fundición dúctil para abastecimiento/agua regenerada, DN 250 mm, Clase 64 con revestimiento interior de mortero de cemento y exterior de zinc y barniz bituminoso o epoxi, color exterior y marcado según Normas de Canal de Isabel II Gestión vigentes, incluso parte proporcional de junta automática flexible y medios auxiliares.

**%MONT-15** % Montaje-15% equipos
Costes Indirectos

**%PRUEBAS-3** % Pruebas-3% válvulas
Costes Indirectos

**MAT6VC150.16** ud Válvula de compuerta DN150 PN16
Relación comercial: 1.5140095921532

**MAT6VC125.16** ud Válvula de compuerta DN125 PN16
Relación comercial: 1.5140095921532

**MAT6VC150.20** ud Válvula de compuerta DN150 PN20/25
Relación comercial: 1.5140095921532

**MAT6VM080.16** ud Válvula de mariposa DN80 PN16
Relación comercial: 1.5140095921532

**MAT6VM100.16** ud Válvula de mariposa DN100 PN16
Relación comercial: 1.5140095921532

**MAT6VM100.20** ud Válvula de mariposa DN100 PN20/25
Relación comercial: 1.5140095921532

**MAT6VM125.16** ud Válvula de mariposa DN125 PN16
Relación comercial: 1.5140095921532

**MAT6VM150.16** ud Válvula de mariposa DN150 PN16
Relación comercial: 1.5140095921532

**MAT6VM150.20** ud Válvula de mariposa DN150 PN20/25
Relación comercial: 1.5140095921532

**MAT6VM200.16** ud Válvula de mariposa DN200 PN16
Relación comercial: 1.5140095921532

**MAT6VM200.20** ud Válvula de mariposa DN200 PN20/25
Relación comercial: 1.5140095921532

**MAT6VM250.16** ud Válvula de mariposa DN250 PN16
Relación comercial: 1.5140095921532

**MAT6VM250.25** ud Válvula de mariposa DN250 PN20/25
Relación comercial: 1.5140095921532

**MAT6VM300.16** ud Válvula de mariposa DN300 PN16
Relación comercial: 1.5140095921532

**MAT6VM300.20** ud Válvula de mariposa DN300 PN20/25
Relación comercial: 1.5140095921532

**MAT6VM350.16** ud Válvula de mariposa DN350 PN16
Relación comercial: 1.5140095921532

**MAT6VM400.16** ud Válvula de mariposa DN400 PN16
Relación comercial: 1.5140095921532

**MAT6VM400.20** ud Válvula de mariposa DN400 PN20/25
Relación comercial: 1.5140095921532

**MAT6VM450.16** ud Válvula de mariposa DN400 PN16
Relación comercial: 1.5140095921532

**MAT6VM450.20** ud Válvula de mariposa DN400 PN20/25
Relación comercial: 1.5140095921532

**MAT6VM500.16** ud Válvula de mariposa DN500 PN16
Relación comercial: 1.5140095921532

**MAT6VM500.20** ud Válvula de mariposa DN500 PN20/25
Relación comercial: 1.5140095921532

**MATVRP10016** ud V.red.pres.mem.PN16 Ø100
Válvula reductora de presión de DN 100, PN 16, modelo válvula de base, pilotada, de membrana, incluyendo tornillería de acero inoxidable, juntas de bridas, elastómeros de estanquidad, elementos de medición, pilotos de regulación y pruebas.

**%MONT-10 VAR** % Montaje y pruebas-10% valvulería
Costes Indirectos

**MATVRP15016** ud V.red.pres.mem.PN16 Ø150
Válvula reductora de presión de DN 100, PN 16, modelo válvula de base, pilotada, de membrana, incluyendo tornillería de acero inoxidable, juntas de bridas, elastómeros de estanquidad, elementos de medición, pilotos de regulación y pruebas.

**MATVRP20016** ud V.red.pres.mem.PN16 Ø200
Válvula reductora de presión de DN 100, PN 16, modelo válvula de base, pilotada, de membrana, incluyendo tornillería de acero inoxidable, juntas de bridas, elastómeros de estanquidad, elementos de medición, pilotos de regulación y pruebas.

**MATVRP25016** ud V.red.pres.mem.PN16 Ø250
Válvula reductora de presión de DN 100, PN 16, modelo válvula de base, pilotada, de membrana, incluyendo tornillería de acero inoxidable, juntas de bridas, elastómeros de estanquidad, elementos de medición, pilotos de regulación y pruebas.

**MATVRP30016** ud V.red.pres.mem.PN16 Ø300
Válvula reductora de presión de DN 300, PN 16, modelo válvula de base, pilotada, de membrana, incluyendo tornillería de acero inoxidable, juntas de bridas, elastómeros de estanquidad, elementos de medición, pilotos de regulación y pruebas.

**MATVRP35016** ud V.red.pres.mem.PN16 Ø350
Válvula reductora de presión de DN 350, PN 16, modelo válvula de base, pilotada, de membrana, incluyendo tornillería de acero inoxidable, juntas de bridas, elastómeros de estanquidad, elementos de medición, pilotos de regulación y pruebas.

**MT6803030** ud V.llen.pis.pil.PN16 Ø200
Válvula de llenado de depósitos, DN 200, PN 16 modelo válvula de base, pilotada de pistón, accionada por piloto de altitud, incluyendo tornillería de acero inoxidable, juntas de bridas, elastómeros de estanquidad, elementos de medición, pilotos de regulación y pruebas.

**MT6803050** ud V.llen.pis.pil.PN16 Ø300
Válvula de llenado de depósitos, DN 300, PN 16 modelo válvula de base, pilotada de pistón, accionada por piloto de altitud, incluyendo tornillería de acero inoxidable, juntas de bridas, elastómeros de estanquidad, elementos de medición, pilotos de regulación y pruebas.

**MT7113010** ud Filtro globo PN 16 Ø100
Filtro colador tipo globo, DN 100, PN 16, con malla de acero inoxidable, incluso tornillería de acero inoxidable, juntas elastoméricas y probado.

**MT7113080** ud Filtro globo PN 25 Ø100
Filtro colador tipo globo, DN 100, PN 25, con malla de acero inoxidable, incluso tornillería de acero inoxidable, juntas elastoméricas y probado.

**MT7113020** ud Filtro globo PN 16 Ø150
Filtro colador tipo globo, DN 150, PN 16, con malla de acero inoxidable, incluso tornillería de acero inoxidable, juntas elastoméricas y probado.

**MT7113090** ud Filtro globo PN 25 Ø150
Filtro colador tipo globo, DN 150, PN 25, con malla de acero inoxidable, incluso tornillería de acero inoxidable, juntas elastoméricas y probado.

**MT7113030** ud Filtro globo PN 16 Ø200
Filtro colador tipo globo, DN 200, PN 16, con malla de acero inoxidable, incluso tornillería de acero inoxidable, juntas elastoméricas y probado.

**MT7113100** ud Filtro globo PN 25 Ø200
Filtro colador tipo globo, DN 200, PN 25, con malla de acero inoxidable, incluso tornillería de acero inoxidable, juntas elastoméricas y probado.

**MT7113040** ud Filtro globo PN 16 Ø250
Filtro colador tipo globo, DN 250, PN 16, con malla de acero inoxidable, incluso tornillería de acero inoxidable, juntas elastoméricas y probado.

**MT7113110** ud Filtro globo PN 25 Ø250
Filtro colador tipo globo, DN 250, PN 25, con malla de acero inoxidable, incluso tornillería de acero inoxidable, juntas elastoméricas y probado.

**MT7113050** ud Filtro globo PN 16 Ø300
Filtro colador tipo globo, DN 300, PN 16, con malla de acero inoxidable, incluso tornillería de acero inoxidable, juntas elastoméricas y probado.

**MT7113120** ud Filtro globo PN 25 Ø300
Filtro colador tipo globo, DN 300, PN 25, con malla de acero inoxidable, incluso tornillería de acero inoxidable, juntas elastoméricas y probado.

**MT7113060** ud Filtro globo PN 16 Ø350
Filtro colador tipo globo, DN 350, PN 16, con malla de acero inoxidable, incluso tornillería de acero inoxidable, juntas elastoméricas y probado.

**MT7113130** ud Filtro globo PN 25 Ø350
Filtro colador tipo globo, DN 350, PN 25, con malla de acero inoxidable, incluso tornillería de acero inoxidable, juntas elastoméricas y probado.

**MT7113070** ud Filtro globo PN 16 Ø400
Filtro colador tipo globo, DN 400, PN 16, con malla de acero inoxidable, incluso tornillería de acero inoxidable, juntas elastoméricas y probado.

**MT7114040** ud Filtro paso recto PN 16 Ø400
Filtro colador de paso recto de gran capacidad, DN 400, PN 16, con malla de acero inoxidable, incluso tornillería de acero inoxidable, juntas elastoméricas y probado.

**MT7114050** ud Filtro paso recto PN 16 Ø500
Filtro colador de paso recto de gran capacidad, DN 500, PN 16, con malla de acero inoxidable, incluso tornillería de acero inoxidable, juntas elastoméricas y probado.

**MT7114060** ud Filtro paso recto PN 16 Ø600
Filtro colador de paso recto de gran capacidad, DN 600, PN 16, con malla de acero inoxidable, incluso tornillería de acero inoxidable, juntas elastoméricas y probado.

**MATVALIV300** ud V.aliv.pil.pis.PN16 Ø300
Válvula de seguridad de alivio por sobrepresión, DN 300, PN 16, modelo válvula de base, pilotada, de pistón, incluyendo tornillería de acero inoxidable, juntas de bridas, elastómeros de estanquidad, elementos de medición, pilotos de regulación y pruebas.

**MATVALIV350** ud V.aliv.pil.pis.PN16 Ø350
Válvula de seguridad de alivio por sobrepresión, DN 350, PN 16, modelo válvula de base, pilotada, de pistón, incluyendo tornillería de acero inoxidable, juntas de bridas, elastómeros de estanquidad, elementos de medición, pilotos de regulación y pruebas.

**MATCAU200.16E** ud Caudalímetro electromagnético tub. llena PN 16 Ø200
Caudalímetro electromagnético, sobre tubería DN 200 mm, con sección totalmente llena, con electrónica separada del tubo de medida, incluso carrete PN 16 atm, toma DN 3/4" y llave de corte externa al equipo de medida, grado de protección IP68, alimentación eléctrica a 24 Vcc, precisión mejor del 1 %, con recubrimiento interno del tubo de medida y certificado de calibración del equipo de laboratorio acreditado.

**MATCAU50.16U** ud Caudalímetro ultrasónico PN 16 Ø50
Caudalímetro ultrasónico, de dos haces, sobre tubería DN 150 mm, con principio de medida en función del Tiempo de Tránsito, incluso carrete PN 16 atm, toma DN 3/4 " y llave de corte, portasondas, sondas, 20 m de cable coaxial, grado de protección IP68, alimentación eléctrica a 24 Vcc, precisión mejor del 1 %, con recubrimiento interno del tubo de medida, con certificados de calidad de materiales, construcción y alineación de sondas.

**MATCAU65.16U** ud Caudalímetro ultrasónico PN 16 Ø65
Caudalímetro ultrasónico, de dos haces, sobre tubería DN 150 mm, con principio de medida en función del Tiempo de Tránsito, incluso carrete PN 16 atm, toma DN 3/4 " y llave de corte, portasondas, sondas, 20 m de cable coaxial, grado de protección IP68, alimentación eléctrica a 24 Vcc, precisión mejor del 1 %, con recubrimiento interno del tubo de medida, con certificados de calidad de materiales, construcción y alineación de sondas.

**MATCAU100.16U** ud Caudalímetro ultrasónico PN 16 Ø100
Caudalímetro ultrasónico, de dos haces, sobre tubería DN 150 mm, con principio de medida en función del Tiempo de Tránsito, incluso carrete PN 16 atm, toma DN 3/4 " y llave de corte, portasondas, sondas, 20 m de cable coaxial, grado de protección IP68, alimentación eléctrica a 24 Vcc, precisión mejor del 1 %, con recubrimiento interno del tubo de medida, con certificados de calidad de materiales, construcción y alineación de sondas.

**MATCAU150.16U** ud Caudalímetro ultrasónico PN 16 Ø150
Caudalímetro ultrasónico, de dos haces, sobre tubería DN 150 mm, con principio de medida en función del Tiempo de Tránsito, incluso carrete PN 16 atm, toma DN 3/4 " y llave de corte, portasondas, sondas, 20 m de cable coaxial, grado de protección IP68, alimentación eléctrica a 24 Vcc, precisión mejor del 1 %, con recubrimiento interno del tubo de medida, con certificados de calidad de materiales, construcción y alineación de sondas.

**MATCAU250.16E** ud Caudalímetro electromagnético tub. llena PN 16 Ø250
Caudalímetro electromagnético, sobre tubería DN 250 mm, con sección totalmente llena, con electrónica separada del tubo de medida, incluso carrete PN 16 atm, toma DN 3/4" y llave de corte externa al equipo de medida, grado de protección IP68, alimentación eléctrica a 24 Vcc, precisión mejor del 1 %, con recubrimiento interno del tubo de medida y certificado de calibración del equipo de laboratorio acreditado.

**MATCAU300.16E** ud Caudalímetro electromagnético tub. llena PN 16 Ø300
Caudalímetro electromagnético, sobre tubería DN 300 mm, con sección totalmente llena, con electrónica separada del tubo de medida, incluso carrete PN 16 atm, toma DN 3/4" y llave de corte externa al equipo de medida, grado de protección IP68, alimentación eléctrica a 24 Vcc, precisión mejor del 1 %, con recubrimiento interno del tubo de medida y certificado de calibración del equipo de laboratorio acreditado.

**MATCAU400.16E** ud Caudalímetro electromagnético tub. llena PN 16 Ø400
Caudalímetro electromagnético, sobre tubería DN 400 mm, con sección totalmente llena, con electrónica separada del tubo de medida, incluso carrete PN 16 atm, toma DN 3/4" y llave de corte externa al equipo de medida, grado de protección IP68, alimentación eléctrica a 24 Vcc, precisión mejor del 1 %, con recubrimiento interno del tubo de medida y certificado de calibración del equipo de laboratorio acreditado.

**MATCAU500.16E** ud Caudalímetro electromagnético tub. llena PN 16 Ø500
Caudalímetro electromagnético, sobre tubería DN 500 mm, con sección totalmente llena, con electrónica separada del tubo de medida, incluso carrete PN 16 atm, toma DN 3/4" y llave de corte externa al equipo de medida, grado de protección IP68, alimentación eléctrica a 24 Vcc, precisión mejor del 1 %, con recubrimiento interno del tubo de medida y certificado de calibración del equipo de laboratorio acreditado.

**MATCAU600.16E** ud Caudalímetro electromagnético tub. llena PN 16 Ø600
Caudalímetro electromagnético, sobre tubería DN 600 mm, con sección totalmente llena, con electrónica separada del tubo de medida, incluso carrete PN 16 atm, toma DN 3/4" y llave de corte externa al equipo de medida, grado de protección IP68, alimentación eléctrica a 24 Vcc, precisión mejor del 1 %, con recubrimiento interno del tubo de medida y certificado de calibración del equipo de laboratorio acreditado.

**MATCAU600.25E** ud Caudalímetro electromagnético tub. llena PN 25 Ø600
Caudalímetro electromagnético, sobre tubería DN 600 mm, con sección totalmente llena, con electrónica separada del tubo de medida, incluso carrete PN 25 atm, toma DN 3/4" y llave de corte externa al equipo de medida, grado de protección IP68, alimentación eléctrica a 24 Vcc, precisión mejor del 1 %, con recubrimiento interno del tubo de medida y certificado de calibración del equipo de laboratorio acreditado.

**MATCAU400.25E** ud Caudalímetro electromagnético tub. llena PN 25 Ø400
Caudalímetro electromagnético, sobre tubería DN 400 mm, con sección totalmente llena, con electrónica separada del tubo de medida, incluso carrete PN 25 atm, toma DN 3/4" y llave de corte externa al equipo de medida, grado de protección IP68, alimentación eléctrica a 24 Vcc, precisión mejor del 1 %, con recubrimiento interno del tubo de medida y certificado de calibración del equipo de laboratorio acreditado.

**MATJTAGOMA1** ud Jta.goma base pozo ench.-camp. D=1000
Claves: pozo, goma, base

**MT0701040** m2 Lama rejilla PRFV
Acero S 275 JR.

**MAT4HORHM12A** m³ Hormigón HM-12.5/20/IIa a pie obra
Relación comercial: 0.2704554469727

**MAT4HORHM12B** m³ Hormigón HM-12.5/20/IV pie obra
Relación comercial: 0.2704554469727

**MAT4HORHA25** m³ Hormigón HA 25/b/20/Iia a pie de obra
Relación comercial: 0.2704554469727

**MAT4HORHA30** m³ Hormigón HA 30/B/20/IIIa a pie de obra
Relación comercial: 0.2644453259289

**MAT4HORHA30B** m³ Hormigón HA 30/B/20/IV+QbSR a pie de obra
Relación comercial: 0.2644453259289

**MAT4ACER-02** kg Alambre recocido
Relación comercial: 0.0054091089395

**MAT4ACER-01** kg Acero B-500s
Relación comercial: 0.0054091089395

**MATJTAGOMA2** ud Jta.goma base pozo ench.-camp. D=1200
Claves: pozo, goma, base

**MATJTAGOMA3** ud Jta.goma base pozo ench.-camp. D=1500
Claves: pozo, goma, base

**MATJTAGOMA14** ud Jta.goma módulos base rectos DN1000-1500
Claves: pozo, goma, base

**MATLOSA1** m² Losas prefabricadas de hormigón tapas arq., cuantía 95 Kg/m3
Losas prefabricadas de hormigón en tapas de arquetas, homologada , para una carga de rotura de 25 t, incluso argollas para levantamiento y p.p. de cerco y contracerco metálicos.

**MATLOSA2** m² Losas pref de hormigón tapas arq.trafico pesado 195 kg/m3
Losas prefabricadas de hormigón en tapas de arquetas, homologada incluso argollas para levantamiento y p.p. de cerco y contracerco metálicos.

**MAT4TAPA600C** ud Cerco + Tapa de registro fundición, circular Ø 60 cm clase C-250
Relación comercial: 105

**MAT4TAPA600P** ud Cerco + Tapa de registro PRFV, circular Ø 60 cm clase D400
Relación comercial: 105

**MAT4TAPA600D** ud Cerco + Tapa de registro fundición, circular Ø 60 cm clase D400
Relación comercial: 105

**MAT4TAPA07C** ud Cerco + Tapa de registro fundición, circular Ø 70 cm clase C250
Relación comercial: 105

**MAT4TAPA07D** ud Cerco + Tapa de registro fundición, circular Ø 70 cm clase D-400
Relación comercial: 105

**MAT4TAPACOM-A** ud tornillería de acero inoxidable AISI 316 L para acerrojar tapas
Relación comercial: 105

**MAT4TAPA09C** ud Cerco+Tapa de registro fundición rectangular 90x90cm.clase D-250
Relación comercial: 105

**MAT4TAPA09D** ud Cerco+Tapa de registro fundición rectangular 90x90cm.clase D-400
Relación comercial: 105

**MAT4TAPA06C** ud Cerco + Tapa de registro fundición, de sección circular Ø 60 cm
Relación comercial: 105

**MAT4MORTM10G** m³ Mortero 1/4 preparado con cemento gris M-10
Claves: mortero, cemento, hormigón, dosificación, confeccionar, areno, río

**%HINCAMONT1** % Montaje y ejecución hinca 150% helicoidal
Costes Indirectos

**%HINCAOC30** % Obra civil asociada hinca+tratamiento lodos y vertedero
Costes Indirectos

**%MONTHINCA3** % Introducción tubería en interior de vaina
Costes Indirectos

**%MONTHINCA2A** % Montaje y perforación hinca 350% dirigida<=400+p.p. soldadura
Costes Indirectos

**%MONTHINCA2C** % Montaje y perforación hinca 200% dirigida 500-600+p.p. soldadura
Costes Indirectos

**%MONTHINCA2B** % Montaje y perforación hinca dirigida>500
Costes Indirectos

**%10-MONTAJE** % Montaje y pruebas-10%
Costes Indirectos

**MAT4HORHF40** m³ Hormigón HF40/P20/iiic+e
Relación comercial: 0.2704554469727

**MAT4HORHM20D** m³ Hormigón magro HM-20 firme a pie de obra
Relación comercial: 0.2704554469727

**MAT6SEÑ20** m Poste galvanizado 80x40x2 mm
Desmontaje de poste y transformador existente incluida p.p. de desconexionadao, y operaciones de conexionados posteriores, carga, descarga y transporte de material a vertedero autorizado, incluido pago de canon de vertido. Unidad totalmente terminada.

**MAT4TAPA0.6R** m² Tapa o reja cuadrada fundición dúctil 0.6 x0.6 m C-250+cerco
Relación comercial: 105

**MATTUBFD300C4** m Tubería de FD abastecimiento/agua regenerada Ø300 Clase40
.

**MATTUBFD500C4** m Tubería de FD abastecimiento/agua regenerada Ø500 C30
es.

**MATTAPAGALV** m² Tapa galvanizada estriada dos hojas incluso candado 6 mm
Relación comercial: 105

**MAT4TAPA07F** ud Cerco + Tapa de registro fundición, rectang 70 cm clase D-400
Relación comercial: 105

**MATPINT5** l Pintura esmalte satinado
Claves: satinado, laca, color

**MATHORMLIQ** l Líquido de curado
Relación comercial: 0.0181505655524

**OTRO-ELECTAP** Ud Tramit.contratación suministr.eléctrico+Pyto industria alum.pub
Claves: eléctrico

**OTRO-ELECTAP2** Ud Derechos de enganche acometida eléctrica alum.pub
Claves: eléctrico

**MATELECTPICA** ud Pica de t.t. 200/14,3 Fe+Cu
Claves: pica

**MATELECT35** m Conduc cobre desnudo 35 mm2
Claves: desnudo, cobre

**MATELECTT7** ud Sold. alumino t. cable/placa/pica
Claves: aluminio

**MAT4TAPA2** ud Registro de comprobación + tapa
Claves: tapa, comprobación, registro

**MATELECTTAPA** ud Puente de prueba-2
Claves: prueba

**MATELECPM** ud Pequeño material eléctrico
Claves: material

**MATELECFAR3** ud Báculo calles/ viales 8m +brazo
Claves: báculo, galvanizar

**MATELECT50** m. Conduc cobre desnudo 50 mm2
Claves: desnudo, cobre

**MATELECTSOLD** ud Sold. alumino t. cable/placa
Claves: aluminio

**MATTAPA2** ud Registro de comprobación + tapa
Claves: tapa, comprobación, registro

**MATELECPTE01** ud Puente de prueba-1
Claves: prueba

**MATELECT16** m. Conduc cobre desnudo 16 mm2
Claves: desnudo, cobre

**MAT6VM600.16** Ud Válvula de mariposa DN600 PN16
Relación comercial: 1.5140095921532

**MAT6VM600.20** Ud Válvula de mariposa DN600 PN20
Relación comercial: 1.5140095921532

**MATCAU450.16E** ud Caudalímetro electromagnético tub. llena PN 16 Ø450
Caudalímetro electromagnético, sobre tubería DN 400 mm, con sección totalmente llena, con electrónica separada del tubo de medida, incluso carrete PN 16 atm, toma DN 3/4" y llave de corte externa al equipo de medida, grado de protección IP68, alimentación eléctrica a 24 Vcc, precisión mejor del 1 %, con recubrimiento interno del tubo de medida y certificado de calibración del equipo de laboratorio acreditado.

**%MONT-10** % Montaje-10% equipos
Costes Indirectos

**MATCAU80.16E** ud Caudalímetro electromagnético tub. llena PN 16 Ø
Caudalímetro electromagnético, sobre tubería DN 200 mm, con sección totalmente llena, con electrónica separada del tubo de medida, incluso carrete PN 16 atm, toma DN 3/4" y llave de corte externa al equipo de medida, grado de protección IP68, alimentación eléctrica a 24 Vcc, precisión mejor del 1 %, con recubrimiento interno del tubo de medida y certificado de calibración del equipo de laboratorio acreditado.

**MATRSR03** Ud Gotero autocompensante de 2-4 litros/hora, presión de funcionami
Claves: gota

**MATRSR04** Ud Pincho-soporte para sujeción de tubo de goteo
Claves: gota

**MATRSR02** Ud Anillo de goteo con accesorios de montaje y dos pinchos soporte
Claves: gota

**MATPL28EB080** Ud Magnolia grandiflora 2-2,5 m.con
Claves: magnolio

**MATUBP28SD005** m Tubo drenaje PVC corrug.D=50 mm
Claves: tubo, PVC, drenaje

**MATP28EC250** Ud Laurus nobilis 14-16 ce
Claves: círculo

**MATPLP28EC205** Ud Jacaranda mimosifolia 12-14 cont
Claves: jacaranda

**MATNEOP3** dm3 Neopreno apoyo placa 10mm
Neopreno zunchado.

**MAT4NEOP1** dm3 Neopreno apoyo placa 10mm
Neopreno zunchado.

**MAT4HORHMC** m³ Hormigón celular+aditivo aireante
Relación comercial: 0.2704554469727

**MAQ1600030** h Fratasadora de hormigón helicóptero eléctrica
Claves: eléctrico, hormigón, fratasado

**KEDJPR4040** Ml Viga JPR 40x40
Viga portacanalón de hormigón armado HA-30.

**%MONT-40 PREF** % Montaje-40% prefabricados
Costes Indirectos

**MATPREF4B** Ml Viga JPR 40x70
Viga portacanalón de hormigón armado HA-30.

**MATP4PREF07** Ml. Viga Tubular HP apoyo cubierta tipo P
Viga Tubular tipo P-25 de hormigón pretensado.

**MAT.P4PREF01A** Ud. pilar pref. horm. de 0,40 x 0,40 tipo de ambiente IV+Qb
pilar pref. horm. de 0,40 x 0,40 de 10 a 11

**MATPREF01C** Ml Pilar prefabricado de HA-25 de 50x60 cm
Pilar prefabricado de hormigón armado HA-25 de dimensiones 40x40 cm., REI-60, color gris y acabado superficial liso, provisto de acanaladuras según pilar, provisto de anclajes.

**MATP4PREF03** Ml. Jác.Pre..de hor.Sec." U " inv. c=0.40 m
Jácena Prefabr. de hormigón Sección " U " invertida c=0.40 m

**MATP4PREF08** Ml. Jác.Pre..de hor.Sec." L ". c=0.50 m
Jácena Prefabr. de hormigón Sección " L " c=0.50 m

**MATP4PREF09** Ml. Jác.Pre..de hor.Sec." T " inv. c=0.60 m
Jácena Prefabr. de hormigón Sección " T " invertida c=0.60 m

**MATP4PREF06** Ml. Jác.Pre.. de hormigón Sección " H " c=0.40 m
Jácena Prefabricada de hormigón Sección " H " c=0.40 m

**MATP4PREF05** Ml. Semijacena c=0.60 m
Semijácena Prefabricada de hormigón de 0,60 m de canto y 0,20 m de ancho.

**MATPREF14** Ml Peto interior vertical en fachadas
Peto interior en fachadas, según detalle en planos, de altura media1,10 m., formado por omegas galvanizadas fijadas a panel de hormigón, perfil grecado simple Tipo 30 en chapa de acero galvanizado de 0,6 mm. de espesor y lacado con pintura de PVC, tipo Plastisol, colocada en posición vertical.

**%MONT-20** % Montaje 20%
Costes Indirectos

**MT0302130** m2 Cobija para tapado de cámaras, hasta una carga de rotura 25 t/m2
Cobija para tapado de cámaras, hasta una carga de rotura de 25 t/m2, incluso material auxiliar.

**MT0302140** m2 Cobija para tapado de cámaras, hasta una carga de rotura 40 t/m2
Cobija para tapado de cámaras, hasta una carga de rotura de 40 t/m2, incluso material auxiliar.

**MATPILOTT300** m Pilote prefabricado t-300+armadura S/ normativa
Pilote prefabricado 125 t. D=350 mm.

**MATPILOTT300B** Ud Junta unión T-300
Pilote prefabricado 125 t. D=350 mm.

**%MONTPIL1** % Montaje y ejecución pilotes prefabricados
Costes Indirectos

**%MONTPIL2** % Ensayos dinámicos y estáticos pilotes pref
Costes Indirectos

**%MONTPIL3** % Obra civil, acceso y preparación terreno pilotes pref
Costes Indirectos

**MATPILOTT350** m Pilote prefabricado t-350+armadura S/ normativa
Pilote prefabricado 125 t. D=350 mm.

**MATPILOTT350B** Ud Junta unión T-350
Pilote prefabricado 125 t. D=350 mm.

**MATPILOTT400** m Pilote prefabricado t-400+armadura S/ normativa
Pilote prefabricado 125 t. D=350 mm.

**MATPILOTT400B** Ud Junta unión T-400
Pilote prefabricado 125 t. D=350 mm.

**MATBARAND04** m Barandilla PRFV+pletinas
Barandilla metálica de tubo de diámetro 50 mm x e=1,5 mm y altura 1,00 m, compuesta por montantes separados cada 1,80 m, pasamanos y travesaño intermedio, y rodapié de pletina de 200 x 5 mm, incluso placas y tornillos de anclaje.

**MATESC4** m Escalera inclinada de PRFV, de 1000mm de ancho y peldaños antid
Escalera inclinada de PRFV, de 800 mm de ancho y peldaños antideslizantes cada 230 mm, incluyendo pasamanos, montantes, rodapié y listones intermedios, de las características especificadas, incluso p.p. de elementos de sujeción en acero inoxidable austenítico AISI 316.

**MATP3EDIF004C** M2 Puerta Seccional motorizada
Puerta seccional con aislamiento de poliuretano (autoextingible) de 42 mm espesor y dos caras en chapa de acero.

**%MONT-40 VAR** % Montaje-40%
Costes Indirectos

**MATTAPALG01** UD TAPA REGISTRO RECTANGULAR 1.20 x 1.00 M. ACERO LAGRIMADO, CORRED
MARCO Y TAPA DE REGISTRO RECTANGULAR DE 1.20 x 1.00 M, CORREDERA, TIPO MCT , DE CHAPA DE ACERO LAGRIMADA DE 3 MM DE ESPESOR, CON MARCO DE PERFILES L DE 70x70x6 Y MATERIAL PARA ANCLAJE A LA PLACA DE HORMGION CON MEDIANTE PERNOS DE ANCLAJE EN TODO EL PERIMETRO, CON BISAGRAS, ASAS Y CANDADOS, CON PROTECCION DE PINTURA EXPOXI, A PIE DE OBRA
Relación comercial: 000, 150, 001, 0, 002

**MAT4TAPAFD2** m² Soportes tapa FD modulable
Relación comercial: 105

**MAT4TAPAFD** m² Tapa fundición D400 secc. rectang. rellenable+modular Ermatic
Relación comercial: 105

**MATP3EDIFCUB1** m² Panel tipo sandwich imitación teja doble chapa
Panel tipo sandwich imitación teja de doble chapa de acero galvanizada y lacada de 0,5 mm de espesor con aislamiento en lana mineral de 80 mm de espesor.

**%MONT-100PREF** % Montaje-100% prefabricados-cubierta
Costes Indirectos

**MT1401020** m2 Vidrio translúcido moldeado de 80 mm. de espesor
Vidrio translúcido con moldeados de vidrio de 80 mm de espesor.

**MATDRENCUB4** m Canalón visto de PVC de 160 mm de diámetro
Canalón visto de PVC de 150 mm de diámetro, incluso p.p. de piezas especiales, elementos de fijación, medios auxiliares para su montaje.

**MT2301070** m Tubería de horm. arm. clase 135, Ø 600 mm
Tubería de hormigón armado para saneamiento, conforme a norma UNE-EN 1916 / UNE 127916 y/o según normativa vigente, Clase 135, diámetro nominal DN 600 mm.

**MT2310040** ud Junta goma para tub. h.a. Ø 600
Junta goma para tubería de hormigón armado Ø 600.

**MT2301090** m Tubería de horm. arm. clase 135, Ø 800 mm
Tubería de hormigón armado para saneamiento, conforme a UNE-EN 1916 / UNE-EN 127916 y/o según normativa vigente, Clase 135, diámetro nominal DN 800 mm.

**MT2310050** ud Junta goma para tub. h.a. Ø 800
Junta goma para tubería de hormigón armado Ø 800.

**MT2301110** m Tubería de horm. arm. clase 135, Ø 1000 mm
Tubería de hormigón armado para saneamiento, conforme a UNE-EN 1916 / UNE- EN 127916 y/o según normativa vigente, Clase 135, diámetro nominal DN 1.000 mm.

**MT2310060** ud Junta goma para tub. h.a. Ø 1000
Junta goma para tubería de hormigón armado Ø 1.000.

**MT2301130** m Tubería de horm. arm. clase 135, Ø 1200 mm
Tubería de hormigón armado para saneamiento, conforme a norma UNE-EN 1916 / UNE-EN 127916 y/o según normativa vigente, Clase 135, diámetro nominal DN 1.200 mm.

**MT2310070** ud Junta goma para tub. h.a. Ø 1200
Junta goma para tubería de hormigón armado Ø 1.200.

**MT9606010N** ud Extractor-impulsor 1.600 m3/h
Extractor de aire de 1.000 m3/h colocado en obras, incluso p.p. de pequeño material, instalación eléctrica necesaria, sujeción y desmontaje. Unidad completa en la duración de la obra.

**MT11025122N** ud Torres proyector-Luminarias, cableado, cuadros y TT
Extractor de aire de 1.000 m3/h colocado en obras, incluso p.p. de pequeño material, instalación eléctrica necesaria, sujeción y desmontaje. Unidad completa en la duración de la obra.

**MAT4NEOP2** dm3 Neopreno EPDM apoyo placa 10mm en tuberías
Neopreno zunchado.

**MAT6VM080.20** Ud Válvula de mariposa DN80 PN20
Relación comercial: 1.5140095921532

**MATVRP08020** ud V.red.pres.mem.PN20 Ø80
Válvula reductora de presión de DN 100, PN 16, modelo válvula de base, pilotada, de membrana, incluyendo tornillería de acero inoxidable, juntas de bridas, elastómeros de estanquidad, elementos de medición, pilotos de regulación y pruebas.

**MATVRP10020** ud V.red.pres.mem.PN20 Ø100
Válvula reductora de presión de DN 100, PN 16, modelo válvula de base, pilotada, de membrana, incluyendo tornillería de acero inoxidable, juntas de bridas, elastómeros de estanquidad, elementos de medición, pilotos de regulación y pruebas.

**MATVRP15020** ud V.red.pres.mem.PN20 Ø150
Válvula reductora de presión de DN 100, PN 16, modelo válvula de base, pilotada, de membrana, incluyendo tornillería de acero inoxidable, juntas de bridas, elastómeros de estanquidad, elementos de medición, pilotos de regulación y pruebas.

**MATVRP20020** ud V.red.pres.mem.PN20 Ø200
Válvula reductora de presión de DN 100, PN 16, modelo válvula de base, pilotada, de membrana, incluyendo tornillería de acero inoxidable, juntas de bridas, elastómeros de estanquidad, elementos de medición, pilotos de regulación y pruebas.

**MATVRP25020** ud V.red.pres.mem.PN20 Ø250
Válvula reductora de presión de DN 100, PN 16, modelo válvula de base, pilotada, de membrana, incluyendo tornillería de acero inoxidable, juntas de bridas, elastómeros de estanquidad, elementos de medición, pilotos de regulación y pruebas.

**MATVRP30020** ud V.red.pres.mem.PN20 Ø300
Válvula reductora de presión de DN 300, PN 16, modelo válvula de base, pilotada, de membrana, incluyendo tornillería de acero inoxidable, juntas de bridas, elastómeros de estanquidad, elementos de medición, pilotos de regulación y pruebas.

**MATVRP35020** ud V.red.pres.mem.PN20 Ø350
Válvula reductora de presión de DN 350, PN 16, modelo válvula de base, pilotada, de membrana, incluyendo tornillería de acero inoxidable, juntas de bridas, elastómeros de estanquidad, elementos de medición, pilotos de regulación y pruebas.

**MATVENT05C** Ud Ventilador 5000m3/h+elem. aux.centrif
Relación comercial: 500

**MATVENT17C** Ud Ventilador 17000 m3/h+elem. aux.centrif
Relación comercial: 500

**MATVENT13C** Ud Ventilador 13000 m3/h+elem. aux.centrif
Relación comercial: 500

**MATVENT11C** Ud Ventilador 11000 m3/h+elem. aux.centrif
Relación comercial: 500

**MATVENT01C** Ud Ventilador 1000m3/h+elem. aux.centrif
Relación comercial: 500

**MATVENT1.0H2** Ud Ventilador 1000 w+elem. aux.helicoidal
Relación comercial: 500

**MATVENT1.5H** Ud Ventilador 1500 w+elem. aux.helicoidal
Relación comercial: 500

**MATVENT2.0H** ud Ventilador 2000 m3/h+elem. aux. helicoidal
Relación comercial: 500

**MATVENT4H** Ud Ventilador 4000m3/h+elem. aux.helicoidal
Relación comercial: 500

**MATVENT5H** ud Ventilador 5000m3/h+elem. aux.helicoidal
Relación comercial: 500

**MATVENT13.6H** ud Ventilador 13600m3/h+elem. aux.helicoidal
Relación comercial: 500

**MATVENT15.0H** ud Ventilador 15000m3/h+elem. aux.helicoidal
Relación comercial: 500

**MATVENT15.6H** ud Ventilador 15600m3/h+elem. aux.helicoidal
Relación comercial: 500

**MATVENT20.5H** ud Ventilador 20500m3/h+elem. aux.helicoidal
Relación comercial: 500

**MATVENT3.0H** ud Ventilador 3000m3/h+elem. aux.helicoidal cubierta
Relación comercial: 500

**MT7220030** m Medidor nivel ultrasonidos
Medidor de nivel ultrasónico, alimentación eléctrica a 24Vcc, con precisión mejor del 0,1%, IP 68, alcance de medida 5 m para líquidos, incluso 15 m de cable de conexión, probado.

**MT7220021N** ud Válv. bola 1"
Transductor de presión con salida analógica, alimentación eléctrica a 24Vcc, con técnica de 2 ó 4 hilos, con precisión mejor del 0,1%, IP 67, indicación digital de medida en frontal del equipo, señal de salida 4-20 mA, probado.

**MT7220030N** m Sonda de nivel
Medidor de nivel ultrasónico, alimentación eléctrica a 24Vcc, con precisión mejor del 0,1%, IP 68, alcance de medida 5 m para líquidos, incluso 15 m de cable de conexión, probado.

**MATP6SENS01** m Sensor humedad e inundación+cableado
Medidor de nivel ultrasónico, alimentación eléctrica a 24Vcc, con precisión mejor del 0,1%, IP 68, alcance de medida 5 m para líquidos, incluso 15 m de cable de conexión, probado.

**MATPRES01** ud Transductor presión 0,1 % Analógico
Transductor de presión con salida analógica, alimentación eléctrica a 24Vcc, con técnica de 2 ó 4 hilos, con precisión mejor del 0,1%, IP 67, indicación digital de medida en frontal del equipo, señal de salida 4-20 mA, probado.

**MTCAL01** m Sistema medida PH y condcutividad+logger+modem
Medidor de nivel ultrasónico, alimentación eléctrica a 24Vcc, con precisión mejor del 0,1%, IP 68, alcance de medida 5 m para líquidos, incluso 15 m de cable de conexión, probado.

**MATCOMCCTV6A** m Tubo PVC corrug.forrado M 32/gp7 comunicaciones
Claves: forro, tubo, PVC

**MATCOMCCTV5** ud Pequeño material anclaje, cajas y cable comunicaciones
Claves: material

**MATELETRF630** ud Transformador de potencia trifásico 630kVA aceite
Transformador de potencia trifásico 630kVA.

**MATELETRF630S** ud Transformador de potencia trifásico 630kVA seco
Transformador de potencia trifásico 630kVA.

**MATELETRF** ud Conjunto de accesorios de seguridad y maniobra para CT
Conjunto de accesorios de seguridad y maniobra constituido por una banqueta aislante, un extintor de eficacia 89B, guantes aislantes, pértiga aislante y armario de primeros auxilios, según Instrucciones Técnicas Complementarias del Reglamento sobre Condiciones Técnicas y Garantías de Seguridad en Centrales Eléctricas, Subestaciones y Centros de Transformación. B.O.E. 25-10-84, colocado.

**MATELETRAF7B** Ud Cel.met.de pro.gen.con int.aut.,24 kV,400
Celda metálica de protección general con interruptor automático, 24 kV, 400 A, Icc 16 kA, aislamiento en SF6, con interruptor automático en SF6 de 24 kV, 400 A, poder de corte 16 kA, con captadores de intensidad, relé de protección contra sobreintensidades de fase y homopolares, mando manual. Según 3000200

**MATELECTRAF8A** ud Celda seccionamiento barras 24 KV 400 A, telemandada
Celda seccionamiento barras 24 KV 400 A, manual.

**MATP5ELETR10** Ud Com.,inc.:- Pro.ofi.ante la dir.gen.de te
Comunicaciones, incluyendo:- Proyecto oficial ante la direccción general de telecomunicaciones (DGTEL) para legalizar los equipos necesarios para establecer las comunicaciones entre los equipos de telecontrol, concretamente el Terminal Remoto de Telecontrol y el COD CENTRO- Suministro e instalación de los equipos siguientes:* Emisora marca TELTRONIC, modelo VHF /12,5 KHz/P2500F1 o UHF /25 KHz/ P2500U-F1, según informe* Módem (montaje interno emisora) marca ACISA 600/1200 Bd* Antena marca SIGMA ANW3VH (154-174 MHz) o AN3U420 (410-430 MHz), según informe* Descargador para antena marca TELEGÄRTNER J01028A0000* Cables coaxiales RG214, conectores RF y DB 9/15, cables emisora-remota- Configuración y puesta en servicio de los mismos

**MATP5ELETR11** Ud Pue.en ser.del tel.,inc.:- Int.de la inst
Puesta en servicio del telecontrol, incluyendo:- Integración de la instalación en cada uno de los sistemas de Iberdrola implicados en el proceso: SIGRID, IBERBASE, GAMAD, SPECTRUM, etc. de todas la sfuncionalidades del Telecontrol, Control local y Automatismos del Centro de Seccionamiento- Configuración, parametrización y puesta en servicio de Terminal Remoto de Telecontrol, equipos de c/c., Relés de detección de Paso de Falta y demás elementos de la instalación- Generación de configuraciones, telecarga y comprobaciones de cada una de las bases de datos: históricas, cronológicas, de alarmas, de eventos y de medidas analógicas en el Terminal Remoto de Telecontrol, en el C.S. así como en las unidades centrales del COD CENTRO

**MATP5ELETR12** Ud Ver.de tra.,inc.:- Com.de la ins.,en lo
Verificación de trabajos, incluyendo:- Comprobación de la instalación, en lo que al telemando se refiere, de acuerdo al proyecto y documentación técnica aprobados- Supervisión del correcto conexionado de T/is y/o detectores de Paso de FALTA, Presencia de Tensión, etc en celdas de MT- Comprobación del esquema unifilar y rótulos para el telemando- Recepción de la Documentación de Adaptación al Telemando

**MATELECPMTT** ud Pequeño material eléctrico tierras
Claves: material

**MATELECTT1** ud Infor. resul. ejec. toma tierra
Informe de resultados de ejecución de una toma de tierra profunda.

**MT8148083N** ud Inter. automát. 2000 A
Interruptor automático magnetotérmico tetrapolar 400 A 65 KA.
Claves: estanco, regla

**MT8148081N** ud Inter. automát. 1000 A 65 KA
Interruptor automático magnetotérmico tetrapolar 400 A 65 KA.
Claves: estanco, regla

**MT8148080N** ud Inter. automát. 600 A 65 KA
Interruptor automático magnetotérmico tetrapolar 400 A 65 KA.
Claves: estanco, regla

**MT8148080** ud Inter. automát. 400 A 65 KA
Interruptor automático magnetotérmico tetrapolar 400 A 65 KA.
Claves: estanco, regla

**MT8148070** ud Inter. automát. 250 A 65 KA
Interruptor automático magnetotérmico tetrapolar 250 A 65 KA.
Claves: estanco, regla

**MT8148060** ud Inter. automát. 160 A 65 KA
Interruptor automático magnetotérmico tetrapolar 160 A 65 KA.
Claves: estanco, regla

**MT8148050** ud Inter. automát. 100 A 65 KA
Interruptor automático magnetotérmico tetrapolar 100 A 65 KA.
Claves: estanco, regla

**MT8148040N** ud Inter. automát. 63 A 50 KA
Interruptor automático magnetotérmico tetrapolar 63 A 50 KA.
Claves: estanco, regla

**MT8148032N** ud Inter. automát. 40 A 25 KA
Interruptor automático magnetotérmico tetrapolar 40 A 50 KA.
Claves: estanco, regla

**MT8148022N** ud Inter. automát. 25 A 25 KA
Interruptor automático magnetotérmico tetrapolar 25 A 50 KA.
Claves: estanco, regla

**MT8148010N** ud Inter. automát. 16 A 50 KA
Interruptor automático magnetotérmico tetrapolar 16 A 50 KA.
Claves: estanco, regla

**MT9609060N** ud Int.aut.diferencial 30 mA
Interruptor automático diferencial 4x25 A 30 mA.

**MT9609050N** ud Int.aut.diferencial 300 mA
Interruptor automático diferencial 4x40 A 300 mA.

**MT81480111N** ud Relé termico y transf
Interruptor automático magnetotérmico tetrapolar 16 A 50 KA.
Claves: estanco, regla

**MT81480112N** ud Contactor
Interruptor automático magnetotérmico tetrapolar 16 A 50 KA.
Claves: estanco, regla

**MATELECBC060** ud Mód. metál. potencia nominal 58 kVAr
Módulo metálico potencia nominal 54 KVAr.
Claves: regla

**MATELECBC340** ud Mód. metál. potencia nominal 340 kVAr
Módulo metálico potencia nominal 324 KVAr.
Claves: regla

**%15-APANTALLA** % Cable apantallado-15%
Costes Indirectos

**MATELECTPICA2** Ud Pica de t.t. 250/18 Fe+Cu
Claves: pica

**MATELECT70** m. Conduc cobre desnudo 70 mm2
Claves: desnudo, cobre

**MATELECT1** Ud Toma corriente 2P+T 32 A IP-66
Claves: estanco, regla

**MATELECT2** Ud Toma corriente 3P+T 32 A IP-66
Claves: estanco, regla

**MATELECT3** Ud Toma corriente 3P+N+T 32 A IP-66
Claves: estanco, regla

**MATELCT4** Ud Toma corriente 3P+N+T 16 A IP-55
Claves: estanco, regla

**MATELEI1X60LE** ud Luminaria lineal 60w led estanca
Claves: mat, compresor

**MATELEI1X61LE** ud Luminaria lineal 60w led IP65
Claves: mat, compresor

**MATELEILEME1** ud Bl.Aut.Emerg.Daisalux Nova N1+p.p.cableado
Claves: automático

**MATELECFAR4** ud Báculo calles/ viales 4m +brazo
Claves: báculo, galvanizar

**MAT10LAD3** Ud Ladrillo perfora. tosco 25x12x7
Claves: perforación, ladrillo, tosco

**MAT4TAPA0.45** Ud Tapa cuadrada fundición arqueta registro electrica 45x45+cerco
Claves: cuadrado, tapa

**%PRUEB4** % Puesta en Marcha y Pruebas Funcionamiento
Compuerta automática canal 0,82 x 0,8
Marca: Filtramassa o equivalente
Servicio: Salida tratamiento Ultravioleta
Equipo: Compuerta de canal
Tipo: Marco hasta arriba
Nº Uds: 1
Ancho hueco o canal (m) 0,82
Altura tablero (m): 0,8
Altura máxima agua (m) 0,65
Altura Piso maniobra (m) 1,85
Altura accionamiento: 2,65
Nº de cierres 3
Espesor del tablero (cm) 0,5
Nº de husillos: 1
Ø husillo seleccionado: 30
Accionamiento: Servomotor todo/nada
Accionamiento escogido: CK30. Potencia 0,16 Kw. Tmax=3DaN.m
Materiales:
Marco: AISI-316
Tablero: AISI-316
Cierre: Simple NBR
Husillo: AISI-316

**MATVA15** ud Señal Corporativa pared 300x200mm
Señal 300x200 mm adosada a pared, decorada e incluyendo soporte al paramento. Materiales, acabados y detalles constructivos según el Manual de Señalización Corporativa de Instalaciones de Canal de Isabel II Gestión.

**MATVAR16** ud Señal Corporativa para anclar a suelo 1800x1110mm una cara
Señal para anclar a suelo formada por una bandeja de 1800x1110 mm en una sola cara. Materiales, acabados y detalles constructivos según el Manual de Señalización Corporativa de Instalaciones de Canal de Isabel II Gestión.

**MATVENT10.4H** ud Ventilador 13200m3/h+elem. aux.helicoidal
Relación comercial: 500

**MATPILOTT450** m Pilote prefabricado t-450+armadura S/ normativa
Pilote prefabricado 125 t. D=350 mm.

**MATPILOTT450B** Ud Junta unión T-450
Pilote prefabricado 125 t. D=350 mm.

**MAO-15A** h Ayudante generalista
Ayudante

**MATPREF01B2** Ml Pilar prefabricado de HA-25 de 50x50 cm
Pilar prefabricado de hormigón armado HA-25 de dimensiones 40x40 cm., REI-60, color gris y acabado superficial liso, provisto de acanaladuras según pilar, provisto de anclajes.

**%MONT-K2 PREF** % Montaje-30% prefabricados
Costes Indirectos

**ED059** Ml Remate en chapa prelacada de 0,7 mm. y 500 mm. de desarrollo
Remate en chapa prelacada plegada, lacado con pintura de PVC, tipo Plastisol, en color a elegir por la Dirección, de 0,7 mm. de espesor y 500 mm. de desarrollo.

**ED060** Ml Remate en chapa prelacada de 0,7 mm. y 1.000 mm. de desarrollo
Remate en chapa prelacada plegada, lacado con pintura de PVC, tipo Plastisol, en color a elegir por la Dirección, de 0,7 mm. de espesor y 1.000 mm. de desarrollo.

**MATSOLADO1** m2 Baldosa barro o pizarra 30x30
Claves: baldosa, manual

**MATSOLADO10** m. Rodapié de barro 30x8
Claves: rodapié

**MAT09ABC080** m2 Azulejo color 20x20 cm. 1ª+mortero y lechada
Claves: azulejo, color

**EMA221** M2 Chapa negra lisa 1,5 mm, galvanizada
Chapa negra lisa 1,5 mm

**EMA223** UD p.p. pequeño material (electrodos, discos)
p.p. pequeño material (electrodos, discos ..)

**%MA** % Herramienta, Pequeño material
Herramienta y Pequeño material

**EMA059** KG Mortero monocapa
Mortero seco tipo Morcemsec.

**MAT4HORHA35D** m³ Hormigón HA 35/B/20/IV+Qc a pie de obra
Relación comercial: 0.2644453259289

**MAO-15C** h Ayudante especialista
Medidas las horas trabajadas

**MAO-05J** h Oficial-1 impermeabilizador
Medidas las horas trabajadas

**EM2600109** Ud Taq.para ropa de 0.50 x 0.50 x 1.80 metál
Taquilla para ropa de 0.50 x 0.50 x 1.80 metálicas.

**MATSOLADO20** m. Rodapié de barro antiacido
Claves: rodapié

**MATEDIF12** M2. Placas de yeso laminado
Placa de Escayola

**EM2600101** Ud Mesa de des.,met.de 1.60 x 0.90 con un gr
Mesa de despacho, metálica de 1.60 x 0.90 con un grupo de cajones y ala

**EM2600102** Ud Mesa de reu.de 1,40 m de diá.con encimera
Mesa de reuniones de 1,40 m de diámetro con encimera de laminado.

**EM2600103** Ud Mesa de mad.cua.y 4 sil.del mis.mat.para
Mesa de madera cuadrada y 4 sillas del mismo material para sala de personal.

**EM2600114** Ud Est.met.de 2 m de lon.para lib.y archivad
Estantería metálica de 2 m de longitud para libros y archivadores a la vista.

**EM2600117** Ud Fri. de dos cuerpos en sala de personal
Frigorifico de dos cuerpos en sala de personal.

**EM2600120** Ud PC para pue.de ofi.for.por:- CPU con proc
PC para puestos de oficina formado por:- CPU con procesador Pentium IV a 2,8 Ghz- 512 Mb SDRAM.- Disco duro de 250 Gb.- Lectora - grabadora DVD y CD.- Monitor color de 20".- Teclado estándar USB.- Tarjeta de comunicación Ethernet.- Licencia S.O.- Microsoft Windows XP.- Licencia Microsoft Office.

**EM2600130** Ud Con.de mat.de ofi.for.por car.de clasific
Conjunto de material de oficina formado por carpetas de clasificación y archivos, papel, consumibles para impresoras, accesorios de escritorio, etc

**$E01CB0060** m³ Arido machaqueo 8-16 mm
Descripción paramétrica:
~~~
Arido machaqueo 8-16 mm
~~~

**U13094** UD Puerta metálica motorizada longitud 5 m
Puerta metálica entrada 5 m.

**MAT6VM700.16** ud Válvula de mariposa DN700 PN16
Relación comercial: 1.5140095921532

**$EQ12621_1** Ud Rascador de lodos ø12,6
Relación comercial: 002, 0, 001, 000, 29603.22

**$EQ12621_2** m³ Lamelas Tubulares sep 83 mm, Sup Esp 6,25 m2/m3
Relación comercial: 002, 0, 001, 000, 190.68

**$TRI600500** ud Reducción AISI 316L DN 600/500 mm
Descripción paramétrica:
~~~
Cono de Reducción fabricada en Acero Inoxidable AISI 316 L DN 600/400 mm.
Material:		Acero Inoxidable AISI 316 L
Diámetro mayor:	600 mm
Diámetro menor:	400 mm
Schedule:	10S
Norma:		ASTM A - 403
~~~

**$MCAEH125** Ud Medidor electromagnético en tubería DN 125 mm tipo2

*Pliego de condiciones*
1-10-2002

**$AUCB003** Ud Interruptor de nivel tipo boya:- Marca: ABB o equivalente- Model
Relación comercial: 000, 65.73, 001, 0, 002
Descripción paramétrica:
~~~
Interruptor de nivel tipo boya:- Marca: ABB o equivalente- Modelo: ECOLOGIS ERC- Funcionamiento: Basculante- Boya: Cápsula en polímero ABS, en forma de pera Ø100 mm.
~~~

**$MCAEH350** Ud Medidor electromagnético en tubería DN 350 mm tipo2

*Pliego de condiciones*
1-10-2002

**M2040110** M Vertedero de las siguientes características y dimensiones:- Altu
Relación comercial: 000, 64.89, 001, 0, 002

**$VRDC100500** Ud Valvula de Retencion DN 500 mm Doble Clapeta PN 10
Descripción paramétrica:
~~~
Válvula de retención de dos batienes tipo Ruber Check.
Servicio:			Conducciones
Marca:			BELGICAST o equivalente
Modelo:			BV-05-91 C
Diámetro (DN):		500 mm
Características:
Montaje entre bridas, adaptable a diferentes normas de conexión.
Presión (PN): 		10/16.
Materiales:
Cuerpo: 			Fundición Dúctil GGG-40
Batientes:		A-216 WC3
Asiento:			Buna-N
Resortes:			Acero Inoxidable AISI 302
Ejes:			Acero Inoxidable AISI 304
Apertura progresiva controlada por un muelle con doble punto de apoyo.
~~~

**$EQ12102_1** Ud Grupo de presión Dos Bombas 20 M3/H 30 MCA
Descripción paramétrica:
~~~
grupo de presion de las siguientes caracteristicas:
- Marca: 		GRUNDFOS ó similar
- Modelo: 		HYDRO 1000 2 CR 20-03
- Fluido a bombear: Agua potable
- Caudal: 		20 m³/h.
- Presion: 	30  m.c.a.
Formado por:
2 Uds.	Electrobomba centrífuga vertical multicelular modelo CR 20-03 4 kW
4 Uds.	Válvula de corte.
4 Uds. 	Válvula de retención.
2 Uds.	Presostato.
1 Uds.	Manómetro.
1 Ud.	Colector de impulsión en galvanizado
1 Ud.	Colector de aspiración en  galvanizado
1 Ud.	Bancada de montaje
1 Ud.	Cuadro eléctrico de maniobra y control con alternancia de bombas trabajando en
	cascada con controlador CS1000, incluyendo corte por falta de agua.
1 Ud.	Depósito de membrana intercambiable de 700 lts timbrado a 10 Kg/cm².
Tensión de acometida : 3x380 V; 50 Hz.
Grado de protección: IP54
Tipo de maniobra :estrella-triángulo
Peso neto: 232 kg.
Acabado:
- Segun standard del fabricante
Instalación:
Presión máx. de trabajo:		16 bar
Conexión de tubería, estándar:	DIN
Dimensión, entrada bomba:		DN 80
Dimensión, descarga bomba:		DN 80
Presión, conexión de tubería:		PN 16
~~~

**M2440401** Ud Mampara de metacrilato para protección contra salpicaduras frent
Relación comercial: 000, 119.01, 001, 0, 002

**$EQ121232_1** Ud Equipo de preparación y dosificación de poli. 550 l/h
Descripción paramétrica:
~~~
Equipo de preparación y dosificación de poli. 550 l/h
Caudal polielectrolito diluido:	550 l/h
Rango de concentración:	0,05 a 0,6% para polvo - 0,05 al 1% para líquido.
Tipo de polielectrolito:	En polvo o en Emulsión
Modelo:	POLITOP 4.0 AD 5
Depósito de preparación:
Volumen total:	600 litros
Numero de compartimentos:	2
Dosificador volumétrico para polvo:
Tipo:	DS 60/26/26/5 I=80
Capacidad nominal de la tolva:	60 lts.
Producto a dosificar:	Polielectrolito en polvo densidad aparente 750 kg/m3 aprox.
Caudal teórico máximo:	11,00 kg/h
Rango de concentración:	Entre el 0,05 y el 0,60 %
Regulación de la dosificación:	Automática una vez seleccionada la concentración deseada en la pantalla táctil del cuadro eléctrico.
Dosificador para líquido:
Tipo:	Bomba a pistón
Cantidad:	1
Caudal teórico min y máx.:	3 - 35 l/h base agua
Presión máxima:	20 bar
Cadencia:	58 Imp/min
Rango de concentración:	Entre el 0,05 y el 1%
Regulación de la dosificación:	Automática una vez seleccionada la concentración deseada en la pantalla táctil del cuadro eléctrico.
Motor:	0,25 kW -1.350 rpm - 230/400 V - 50 Hz - III - IP 55
Accionamiento:	Mediante variador manual asociado a emisor de impulsos de entrada de agua.
Incluso, cuadro eléctrico de protección y mando con  pantalla táctil a color de 4 ,3”
~~~

**A3005** h Oficial 1ª
Oficial 1a

**A3017** h Oficial 1ª electricista
Oficial 1a electricista

**$EQSANRO108** Ud Equipo de preparación y dosificación de poli. 3.000 l/h
Descripción paramétrica:
~~~
Equipo de preparación y dosificación de poli. 550 l/h
Caudal polielectrolito diluido:	550 l/h
Rango de concentración:	0,05 a 0,6% para polvo - 0,05 al 1% para líquido.
Tipo de polielectrolito:	En polvo o en Emulsión
Modelo:	POLITOP 4.0 AD 5
Depósito de preparación:
Volumen total:	600 litros
Numero de compartimentos:	2
Dosificador volumétrico para polvo:
Tipo:	DS 60/26/26/5 I=80
Capacidad nominal de la tolva:	60 lts.
Producto a dosificar:	Polielectrolito en polvo densidad aparente 750 kg/m3 aprox.
Caudal teórico máximo:	11,00 kg/h
Rango de concentración:	Entre el 0,05 y el 0,60 %
Regulación de la dosificación:	Automática una vez seleccionada la concentración deseada en la pantalla táctil del cuadro eléctrico.
Dosificador para líquido:
Tipo:	Bomba a pistón
Cantidad:	1
Caudal teórico min y máx.:	3 - 35 l/h base agua
Presión máxima:	20 bar
Cadencia:	58 Imp/min
Rango de concentración:	Entre el 0,05 y el 1%
Regulación de la dosificación:	Automática una vez seleccionada la concentración deseada en la pantalla táctil del cuadro eléctrico.
Motor:	0,25 kW -1.350 rpm - 230/400 V - 50 Hz - III - IP 55
Accionamiento:	Mediante variador manual asociado a emisor de impulsos de entrada de agua.
Incluso, cuadro eléctrico de protección y mando con  pantalla táctil a color de 4 ,3”
~~~

**$MCAEH150** Ud Medidor electromagnético en tubería DN 150 mm tipo2

*Pliego de condiciones*
1-10-2002

**$GENINS021** Ud Estacion de Control para el monitoreo de la calidad en continuo
Descripción paramétrica:
~~~
Estacion de Control para el monitoreo de la calidad  en continuo de las aguas residuales.
Formada por los siguientes elementos:
- 1 Cabina de panel sandwich con aire acondicionado.
- 1 Central de alarmas y video vigilancia
- 1 Central de adquisición y transmisión de datos
- Analizadores Multiparamétrico con sondas de Temperatura, ph, redox, conductividad, oxigeno disuelto, Turbidez y SAC materia organica
~~~

**$10144041** ud Controlador con red sc1000
Descripción paramétrica:
~~~
Unidad de pruebas preoperacionales y de  de Residuos según justificación anejo 15 Costes de explotación y pruebas preoperacionales
~~~

**$EQCLMSSL** Ud Sistema de reconocimiento de matrículas
Descripción paramétrica:
~~~
Sistema integrado RFID de lectura y reconocimiento de matrículas
Marca: Simec o similar
Modelo: TagMaster LR6 o equivalente
Programable, de arquitectura abierta (Linux, TCP/IP)
Reloj en tiempo real de gran precisión (RTC)
Interfaces: Ethernet, RS232, RS485, Wiegand y Clock/Data
Entradas: 3 / Salidas: 3 de propósito general
100 Canales de frecuenciapara permitir el funcionamieto simultáneo de varios lectores
Frecuencia de funcionamiento: 2,435GHz a 2,465 GHz
Rango de lectura: ajustable hasta 10 metros
Rango de escritura: hasta 0,5 metros
Dimensiones: 290 x 165 x 56 mm
Alimentación: de 10 a 30 VDC
Consumo: de 5 a 15 W
Memoria flash 16 Mb, RAM 32 Mb
Temperatura de funcionamiento: -40ºC a +70ºC
Grado de protección: IP 66
Certificaciones: Normas CE acorde a directivas R&TTE 1999/5/CE, FCC M39LRRXX
~~~

**$COMP0090VVV** Ud Desod. SF-3000 Q=2.050 Nm3/h. P=3 kW
Descripción paramétrica:
~~~
Compuerta de regulación de flujo mediante lentejuela interior giratoria. Pueden ser manuales o automáticas y con la posibilidad de que el cierre sea estanco. Indispensable en las instalaciones con gran cadencia de regulación. De aplicación en tuberías de captación de polvo y transporte neumático.
Diámetro 110 mm
~~~

**MAO-004F** h. Oficial 1ª pintura
Claves: pintura

**MAO-15B** h. Ayudante pintura
Claves: ayudante, pintura

**MATP23FL090** kg Pintura imprimación
Claves: pintura, imprimación

**MATP23FR060** kg Pintura intumescente Hilti CP671-C
Claves: pintura, intumescente

**MATP23FL110** kg Pintura acabado
Claves: pintura

**MATP23FL130** dm2 Cartucho espuma de sellado
Claves: cartucho, espuma

**$LABFRIG200** Ud Frigorífico 200 litros
Descripción paramétrica:
~~~
Frigorífico
Marca:			BOSCH
Modelo:			KSV-39623 FF
Capacidad total:		200 litros
Capacidad del frigorífico:	182 litros
Capacidad del congelador:	94 litros
Dimensiones:		1600 x 700 x 600 mm
~~~

**$LABTOMUAJ** Ud Tomamuestras Automático Programable 24 botellas
Descripción paramétrica:
~~~
Tomamuestras Automático Programable
Marca:			HACH LANGE o equivalente
Modelo:			SIGMA 900
Incluye:
Tomamuestras portátil
Base estándar
Set de 24 botellas de polietileno de 1 litros
Inserción(24 botellas 1l y 575 ml) para tomamuestras portátil
Conjunto distribuidor(24 botellas 1l) para tomamuestras portátil
Filtro teflón/acero inoxidable
Tubo de entrada de vinilo 3/8" de 7,5 m
Alimentador a red 230 VAC
Batería de gel 12VDC, 7A/h
Cargador de baterías SIGMA
~~~

**%8K-MONTAJE** % Montaje y pruebas-10%
Costes Indirectos

**MATELECBC450** ud Mód. metál. potencia nominal 450 kVAr
Módulo metálico potencia nominal 324 KVAr.
Claves: regla

**$EDOPAUCON** ud Portero automatico
Descripción paramétrica:
~~~
Portero automatico
~~~

**MAQ-008C** h. Transplant.hidrául.cepellón D=110/140cm
Claves: cepellón

**MT8515040** ud Kit tutor 1 pie rollizo de pino torneado 8 cm diámetro
Kit tutor 1 pie rollizo de pino torneado, de 3 m de longitud y 8 cm de diámetro.

## Entidades
- 000, MANO DE OBRA, C
- 001, C
- 002, C
- 003, C
- 004, C
- 005, C
- 034, HACH LANGE, C, NOEMÍ CORTÉS
- 1002, En eliminación de masa vegetal, C
- 4001, Pala cargadora sobre neumáticos o sobre oruga, C
- 4008, Camión de transporte, C
- A Coruña, C
- Albacete, C
- Alicante, C
- Almería, C
- Almería 2008, C
- Asturias, C
- Badajoz, C
- Baleares, C
- Barcelona, C
- Burgos, C
- Cantabria, C
- Castellón, C
- Ceuta, C
- Ciudad Real, C
- Cuenca, C
- Cáceres, C
- Cádiz, C
- Cádiz 2008, C
- Córdoba, C
- Córdoba 2008, C
- General 2007, C
- Girona, C
- Granada, C
- Granada 2008, C
- Guadalajara, C
- Guipúzcoa, C
- Huelva, C
- Huelva 2008, C
- Huesca, C
- Jaén, C
- Jaén 2008, C
- La Rioja, C
- Las Palmas, C
- León, C
- Lleida, C
- Lugo, C
- Madrid, C
- Melilla, C
- Murcia, C
- Málaga, C
- Málaga 2007, C
- Navarra, C
- OFERTA1, Oferta 1 Demol Construcciones, C
- OFERTA2, Oferta 2 Servasa Construcciones, C
- OFERTA3, Oferta 3 Cercosa Construcciones, C
- Ourense, C
- Palencia, C
- Pontevedra, C
- RECURSO, C
- Salamanca, C
- Segovia, C
- Sevilla, C
- Sevilla 2007, C
- Soria, C
- Tarragona, C
- Tenerife, C
- Teruel, C
- Toledo, C
- VAL001, C
- VAL002, C
- VAL003, C
- Valencia, C
- Valladolid, C
- Vizcaya, C
- Z0000, Media Nacional, C
- Z0100, Media D.T. Galicia, C
- Z0500, Media D.T. Asturias, Cantabria, Castilla León, C
- Z0600, Media D.T. Centro, C
- Z0700, Media D.T. Levante e Islas Baleares, C
- Z1200, Media D.T. Canarias, C
- Z1900, Media D.T. Andalucia, C
- Zamora, C
- Zaragoza, C
- Álava, C
- Ávila, C
